# NUEVO CONSERVATORIO PROFESIONAL MUSICA ZAMORA

- Propiedad del archivo: RIB Spain
- Formato: FIEBDC-3/2016
- Programa: Presto 18.04
- Tipo: presupuesto
- Fecha de los precios: 11/06/2021
- Divisa: EUR
- Costes indirectos: 3.08 %
- Código: E (25/07/2006)
Importe: 10417371.61
Relación comercial: ADMON: Conselleria, 10353358.79, ADMON: Conselleria VOPVT, 10416089.41, Alicante, 10429311.82, Andalucía, 10430575.72, Aragón, 10462528.72, Asturias, 10521422.07, Asturias, Principado de, 10417371.61, Baleares, 10403321.65, Balears, Illes, Canarias, 10382105.92, Cantabria, 10413191.58, Castellón, 10403383.34, Castilla - La Manc, 10374737.56, Castilla - La Mancha, 10415995.17, Castilla y León, 10414309.94, Cataluña, 10491039.37, Comunitat Valencia, 10418486.17, Comunitat Valenciana, 10416715.61, Extremadura, 10372531.86, Galicia, 10409082.79, Madrid (Comunidad, 10514827.95, Madrid (Comunidad de), 10418351.27, Murcia (Región de), Murcia (Región), 10407291.38, Navarra (Comunidad, 10491426.09, Navarra (Comunidad Foral, 10417950.84, País Vasco, 10548079.4, Rioja, La, 10452392.59, Valencia, 10411935.93

## 01 DEMOLICIONES Y TRABAJOS PREVIOS (25/07/2006)
Importe: 278351.01
Relación comercial: ADMON: Conselleria, 273884.3, Alicante, 282814.49, Andalucía, 281140.4, Aragón, 283738.21, Asturias, 288466.46, Baleares, 278910.96, Canarias, 277293.07, Cantabria, 279752.61, Castellón, 277178.79, Castilla - La Manc, 276586.42, Castilla y León, 279844.02, Cataluña, 285978.16, Comunitat Valencia, 280112.82, Extremadura, 276522.38, Galicia, 279391.63, Madrid (Comunidad, 288010.24, Murcia (Región), 279240.66, Navarra (Comunidad, 286070.54, País Vasco, 290567.87, Rioja, La, 282900.89, Valencia, 278657.29

**R03TD010n** m2 DESCOMBRADO MANUAL INTERIOR EDIFICIO (18/11/2020)
2536.24 m2 × 4.09 (4.22 con costes indirectos) = 10702.93
Descombrado por medios manuales en superficies planas, ya sean horizontales o inclinadas, con carga de escombros sobre camión, caja de maquinaria o contenedor, para posterior transporte (no incluido); incluyendo picado manual de elementos macizos, regado para evitar la formación de polvo, y p.p. de limpieza del lugar de trabajo y medios auxiliares.

| Código | Ud | Descripción | Rendimiento | Precio | Importe |
|---|---|---|---|---|---|
| O01OA070 | h | Peón ordinario (mano de obra; 18/11/2020) | 0.254 | 14.5 | 3.68 |
| P01DW050 | m3 | Agua (material) | 0.007 | 0.9900177073624 | 0.01 |
| R03TD040 | m3 | CARGA DE ESCOMBROS A MÁQINA S/CONTENEDOR-CAMION (material; 18/11/2020) | 0.3 | 1.21 | 0.36 |
| %0050 | % | Medios auxiliares (18/11/2020) | 0.5 % | 4.05 | 0.02 |
| %PM0040 | % | Pequeño material (18/11/2020) | 0.4 % | 4.07 | 0.02 |
|  |  | Total |  |  | 4.09 |

Claves: camión, medio, horizontal, plano, maquinaria, superficie, polvo, manual, transporte, contenedor, limpieza, escombro, auxiliar, pico, carga, macizo, trabajo, riego, caja

| Medición | Uds. | Largo | Parcial |
|---|---|---|---|
| *** AUDITORIO |  |  |  |
| - Sótano -1 | 1 | 454 | 454.00 |
| - PB | 1 | 1072.72 | 1072.72 |
| - P entreplanta | 1 | 107.24 | 107.24 |
| - P1 | 1 | 636.11 | 636.11 |
| - P bajo cubierta | 1 | 266.17 | 266.17 |
| Subtotal |  |  | 2536.24 |
| Total |  |  | 2536.24 |

**R03DCC160nn** ml DESMONTADO CHIMENEAS/BAJANTES FIBROCEMENTO C/AMIANTO (22/09/2016)
15 ml × 164.48 (169.55 con costes indirectos) = 2543.25
Desmontado de elementos de fibrocemento con amianto y elementos de fijación, realizado por personal autorizado, con medios y equipos adecuados. Incluye p.p. de desmontaje de remates, canalones y bajantes, picado de pared para extracción de placa de cemento, humectación con líquido encapsulante foster 32-90, mediciones de amianto (ambientales y personales), limpieza, plastificado, etiquetado y paletizado de las placas en zona delimitada y protegida, retirada y carga mecánica del material desmontado sobre camión y traslado a vertedero correspondiente autorizado. Este trabajo se realizará por empresa autorizada y registrada en el RERA; i/p.p. de documentación, confección del plan de trabajo según RD396/2006 y permisos necesarios para este tipo de trabajo, certificado de eliminación así como tasas a vertedero autorizado. Se incluye la aplicación de medidas de seguridad y salud exigidas según PD396/2006, señalización y delimitación de la zona de trabajo, desplazamiento de equipos de descontaminación, equipos de protección individual de FFP3, equipos de seguridad colectiva, seguridad en altura, etc, así como camión grúa para descenso de palets de cubiertas. Todo ello conforme a NTE ADD-3.

| Código | Ud | Descripción | Rendimiento | Precio | Importe |
|---|---|---|---|---|---|
| O01OC710n | h | Técnico especialiste desamiantado (mano de obra; 18/11/2020) | 0.847 | 21 | 17.79 |
| O01OA050 | h | Ayudante (mano de obra; 18/11/2020) | 0.235 | 16 | 3.76 |
| O01OD020 | h | Informe Técnico Edificación (mano de obra; 18/11/2020) | 0.009 | 94.42 | 0.85 |
| O01OA080 | h | Maquinista o conductor (mano de obra; 18/11/2020) | 0.028 | 18.25 | 0.51 |
| M02CA010 | h | Carretilla elev.diesel ST 1,3 t. (maquinaria) | 0.085 | 6.18 | 0.53 |
| P35BP215n | ud | Tratamiento amianto-humectación líquido encapsulante (material) | 1 | 0.9200164553266 | 0.92 |
| P35BP215nn | ud | Acondicionamiento residuo y señalización (material) | 0.16 | 59.931071921441 | 9.59 |
| P35BV140 | u | Palet zona residuos (material) | 0.01 | 7.6301364718938 | 0.08 |
| P35BB020 | ud | Bidón ballestas 220l (material) | 1 | 29.620529789973 | 29.62 |
| P35BT040 | u | Retirada camión 7,5 t pma 200 km exclusivo (material) | 0.02 | 76.831374198637 | 1.54 |
| MPIXZ | u | EPI´S de PPF3 (material) | 1 | 3.210057414781 | 3.21 |
| MPCn | ud | Señalización y protección zona trabajo (material) | 1 | 0.120002146347 | 0.12 |
| P35R020 | ud | Análisis residuos amianto (material) | 1 | 91.901643744042 | 91.90 |
| %PM0050 | % | Pequeño Material (22/09/2016) | 0.5 % | 160.42 | 0.80 |
| R03TD040 | m3 | CARGA DE ESCOMBROS A MÁQINA S/CONTENEDOR-CAMION | 0.1 | 1.21 | 0.12 |
| M07N150 | ud | Canon y tasas vertido (maquinaria) | 0.019 | 87.581566475551 | 1.66 |
| %0050 | % | Medios auxiliares | 0.5 % | 163.00 | 0.82 |
| %PM0040 | % | Pequeño material | 0.4 % | 163.82 | 0.66 |
|  |  | Total |  |  | 164.48 |

Claves: registro, remate, elevación, fijación, amianto, permiso, plástico, limpieza, canalón, placa, bajante, documentación, mecánico, estructura, colectivo, escombro, seguridad, cubierta, ambiente, desmontable, carga, medio, correa, persona, vertedero, trabajo, fibrocemento, protección, equipo, medición, camión, transporte, evacuación, material

| Medición | Uds. | Largo | Parcial |
|---|---|---|---|
| *** BAJANTES | 1 | 15 | 15.00 |
| Total |  |  | 15 |

**DEH020n** m² DEMOLICIÓN FORJADO LOSA HA (12/02/2019)
1150 m² × 24.98 (25.75 con costes indirectos) = 29612.50
Demolición de losa maciza de hormigón armado de 30 a 40 cm de canto total, incluso parte porporcional de demolición de vigas de canto, tramos de pilar y de muro hormigonados o sin hormigonar que arrancan sobre la misma, con medios manuales y mecánicos, incluso cortes con sierra con disco diamantado, y carga manual sobre camión o contenedor y transporte a vertedero o planta de reciclaje.
Incluye: Replanteo de la superficie de forjado a demoler. Demolición del elemento. Corte de las armaduras. Fragmentación de los escombros en piezas manejables. Demolición y corte de tramos de pilar y muro en espera, sin hormigonar o hormigonados parcialmente, que arrancan sobre la losa. Retirada y acopio de escombros. Limpieza de los restos de obra. Carga manual de escombros sobre camión o contenedor sin incluir transporte a vertedero o planta de reciclaje.

| Código | Ud | Descripción | Rendimiento | Precio | Importe |
|---|---|---|---|---|---|
| mq05mai030 | h | Martillo neumático. (maquinaria) | 0.458 | 3.8400686831025 | 1.76 |
| mq05pdm110 | h | Compresor portátil diesel media presión 10 m³/min. (maquinaria) | 0.23 | 6.5101164393222 | 1.50 |
| mq08sol010 | h | Equipo de oxicorte, con acetileno como combustible y oxígeno como comburente. (maquinaria) | 0.137 | 6.9401241303988 | 0.95 |
| O01OB800 | h | Oficial 1ª soldador. (mano de obra; 18/11/2020) | 0.134 | 18.5 | 2.48 |
| O01OA060 | h | Peón especializado (mano de obra; 18/11/2020) | 0.445 | 15.5 | 6.90 |
| O01OA070 | h | Peón ordinario | 0.334 | 14.5 | 4.84 |
| R03TD040 | m3 | CARGA DE ESCOMBROS A MÁQINA S/CONTENEDOR-CAMION | 0.4 | 1.21 | 0.48 |
| M13O460n | mes | Alq.contenedor RCD 4m3 (maquinaria) | 0.094 | 60.891089092217 | 5.72 |
| %0100 | % | Medios auxiliares (12/02/2019) | 1 % | 24.63 | 0.25 |
| %PM0040 | % | Pequeño material | 0.4 % | 24.88 | 0.10 |
|  |  | Total |  |  | 24.98 |

Relación comercial: ADMON: Conselleria, 24.08, Alicante, 25.84, Andalucía, 25.49, Aragón, 25.99, Asturias, 26.91, Baleares, 25.06, Canarias, 24.75, Cantabria, 25.22, Castellón, 24.7, Castilla - La Manc, 24.61, Castilla y León, 25.24, Cataluña, 26.43, Comunitat Valencia, 25.29, Extremadura, 24.6, Galicia, 25.15, Madrid (Comunidad, 26.82, Murcia (Región), 25.12, Navarra (Comunidad, 26.45, País Vasco, 27.31, Rioja, La, 25.86, Valencia, 25

| Medición | Uds. | Parcial |
|---|---|---|
| Forjado sótano 1 | 1150 | 1150.00 |
| Total |  | 1150 |

**R02CM080** m2 APEO DE FORJADO CON ESTRUCTURA METÁLICA (18/11/2020)
1150 m2 × 14.63 (15.08 con costes indirectos) = 17342.00
Apeo de forjado, mediante sopandas, puntales y durmientes metálicos, para una carga aproximada de 70 KN/cm2, incluyendo replanteo, trabajos previos de limpieza para apoyos.

| Código | Ud | Descripción | Rendimiento | Precio | Importe |
|---|---|---|---|---|---|
| O01OA090 | h. | Cuadrilla A (mano de obra; 18/11/2020) | 0.381 | 33.36 | 12.71 |
| M13B010 | u | Equipo metálico para apeos (maquinaria) | 0.941 | 1.830032731791 | 1.72 |
| %010 | % | Medios auxiliares (18/11/2020) | 1 % | 14.43 | 0.14 |
| %PM0040 | % | Pequeño material | 0.4 % | 14.57 | 0.06 |
|  |  | Total |  |  | 14.63 |

Claves: durmiente, puntal, trabajo, apeo, previo, estructura, sopanda, metal, limpieza, replanteo, carga, apoyo, forjado
Relación comercial: ADMON: Conselleria, 14.63, Alicante, Andalucía, Aragón, Asturias, Baleares, Canarias, Cantabria, Castellón, Castilla - La Manc, Castilla y León, Cataluña, Comunitat Valencia, Extremadura, Galicia, Madrid (Comunidad, Murcia (Región), Navarra (Comunidad, País Vasco, Rioja, La, Valencia

| Medición | Uds. | Parcial |
|---|---|---|
| Forjado sótano 1 | 1150 | 1150.00 |
| Total |  | 1150 |

**DEH030** m³ DEMOLICIÓN PILAR O MURO HA (12/02/2019)
98.29 m³ × 152.21 (156.9 con costes indirectos) = 15421.70
Demolición de pilar o muro de hormigón armado, con medios manuales, martillo neumático y equipo de oxicorte, y carga manual sobre camión o contenedor. Incluso transporte a vertedero o planta de reciclaje.
Incluye: Demolición del elemento. Corte de las armaduras. Fragmentación de los escombros en piezas manejables. Retirada y acopio de escombros. Limpieza de los restos de obra. Carga manual de escombros sobre camión o contenedor sin incluir transporte a vertedero o planta de reciclaje.
.

| Código | Ud | Descripción | Rendimiento | Precio | Importe |
|---|---|---|---|---|---|
| mq05mai030 | h | Martillo neumático. | 3.813 | 3.8400686831025 | 14.64 |
| mq05pdm110 | h | Compresor portátil diesel media presión 10 m³/min. | 3.813 | 6.5101164393222 | 24.82 |
| mq08sol010 | h | Equipo de oxicorte, con acetileno como combustible y oxígeno como comburente. | 1.326 | 6.9401241303988 | 9.20 |
| O01OB800 | h | Oficial 1ª soldador. | 0.775 | 18.5 | 14.34 |
| O01OA060 | h | Peón especializado | 2.64 | 15.5 | 40.92 |
| O01OA070 | h | Peón ordinario | 2.58 | 14.5 | 37.41 |
| M13O460n | mes | Alq.contenedor RCD 4m3 | 0.141 | 60.891089092217 | 8.59 |
| R03TD040 | m3 | CARGA DE ESCOMBROS A MÁQINA S/CONTENEDOR-CAMION | 0.15 | 1.21 | 0.18 |
| %0100 | % | Medios auxiliares | 1 % | 150.10 | 1.50 |
| %PM0040 | % | Pequeño material | 0.4 % | 151.60 | 0.61 |
|  |  | Total |  |  | 152.21 |

Relación comercial: ADMON: Conselleria, 147.12, Alicante, 157.59, Andalucía, 155.52, Aragón, 158.52, Asturias, 163.92, Baleares, 152.97, Canarias, 151.11, Cantabria, 153.94, Castellón, 150.81, Castilla - La Manc, 150.3, Castilla y León, 154.04, Cataluña, 161.08, Comunitat Valencia, 154.38, Extremadura, 150.23, Galicia, 153.54, Madrid (Comunidad, 163.39, Murcia (Región), 153.35, Navarra (Comunidad, 161.2, País Vasco, 166.36, Rioja, La, 157.74, Valencia, 152.61

| Medición | Uds. | Largo | Ancho | Alto | Parcial |
|---|---|---|---|---|---|
| ZONA VACIADO-EDIFICIO NUEVO |  |  |  |  |  |
| Tramo Cim-Sot 1 |  |  |  |  |  |
| Muro | 1 | 3.61 | 0.4 | 4.2 | 6.06 |
| Muro | 1 | 3.1 | 0.3 | 4.2 | 3.91 |
| Muro | 1 | 3.9 | 0.4 | 4.2 | 6.55 |
| Muro | 1 | 6.45 | 0.3 | 4.2 | 8.13 |
| Muro | 1 | 7 | 0.3 | 4.2 | 8.82 |
| Pilares | 13 | 1 | 0.5 | 4.2 | 27.30 |
| Subtotal: ZONA VACIADO-EDIFICIO NUEVO |  |  |  |  | 60.77 |
| Subtotal: Tramos Sót 1-P Baja |  |  |  |  | 0.00 |
| Muro | 1 | 3.61 | 0.4 | 4.2 | 6.06 |
| Muro | 1 | 3.1 | 0.3 | 4.2 | 3.91 |
| Muro | 1 | 3.9 | 0.4 | 4.2 | 6.55 |
| Pilares | 10 | 1 | 0.5 | 4.2 | 21.00 |
| Subtotal |  |  |  |  | 37.52 |
| Total |  |  |  |  | 98.29 |

**DEH080n** m² REPICADO SOLERA HASTA ARMADO SUPERIOR (12/02/2019)
250.76 m² × 14.5 (14.95 con costes indirectos) = 3748.86
Repicado de solera hasta descubrir armado superior de la misma, con medios manuales y martillo neumático, previo levantado del pavimento y su base, y carga manual sobre camión o contenedor.
Incluye: Replanteo de la superficie a repicar. Repicado, Fragmentación de los escombros en piezas manejables. Retirada y acopio de escombros. Limpieza de los restos de obra. Carga manual de escombros sobre camión o contenedor sin incluir transporte a vertedero.

| Código | Ud | Descripción | Rendimiento | Precio | Importe |
|---|---|---|---|---|---|
| mq05mai030 | h | Martillo neumático. | 0.282 | 3.8400686831025 | 1.08 |
| mq05pdm110 | h | Compresor portátil diesel media presión 10 m³/min. | 0.282 | 6.5101164393222 | 1.84 |
| O01OA060 | h | Peón especializado | 0.282 | 15.5 | 4.37 |
| O01OA070 | h | Peón ordinario | 0.282 | 14.5 | 4.09 |
| R03TD040 | m3 | CARGA DE ESCOMBROS A MÁQINA S/CONTENEDOR-CAMION | 0.05 | 1.21 | 0.06 |
| M13O460n | mes | Alq.contenedor RCD 4m3 | 0.047 | 60.891089092217 | 2.86 |
| %0100 | % | Medios auxiliares | 1 % | 14.30 | 0.14 |
| %PM0040 | % | Pequeño material | 0.4 % | 14.44 | 0.06 |
|  |  | Total |  |  | 14.5 |

Relación comercial: ADMON: Conselleria, 13.94, Alicante, 15.06, Andalucía, 14.84, Aragón, 15.15, Asturias, 15.73, Baleares, 14.57, Canarias, 14.36, Cantabria, 14.67, Castellón, 14.33, Castilla - La Manc, 14.28, Castilla y León, 14.68, Cataluña, 15.43, Comunitat Valencia, 14.72, Extremadura, 14.27, Galicia, 14.63, Madrid (Comunidad, 15.68, Murcia (Región), 14.61, Navarra (Comunidad, 15.44, País Vasco, 15.99, Rioja, La, 15.07, Valencia, 14.53

| Medición | Uds. | Largo | Ancho | Parcial |
|---|---|---|---|---|
| ZONA VACIADO-EDIFICIO NUEVO |  |  |  |  |
| P2 | 1 | 2.6 | 2.8 | 7.28 |
| P3 | 1 | 3.9 | 3.9 | 15.21 |
| P4 | 1 | 3.9 | 3.9 | 15.21 |
| P5 | 1 | 3.9 | 3.9 | 15.21 |
| P6 | 1 | 3.9 | 3.9 | 15.21 |
| P7 | 1 | 3.9 | 3.9 | 15.21 |
| P8 | 1 | 3.1 | 4 | 12.40 |
| P9 | 1 | 2.4 | 4 | 9.60 |
| P10 | 1 | 2 | 2.4 | 4.80 |
| P14 | 1 | 3 | 3 | 9.00 |
| P15 | 1 | 4 | 3.3 | 13.20 |
| P16 | 1 | 3.8 | 3.6 | 13.68 |
| P19 | 1 | 2 | 3.1 | 6.20 |
| P21 | 1 | 2.3 | 2.6 | 5.98 |
| P22 | 1 | 4.2 | 4.2 | 17.64 |
| P23 | 1 | 4.2 | 4.2 | 17.64 |
| P25 | 1 | 4.2 | 4.2 | 17.64 |
| P26 | 1 | 3.6 | 3.2 | 11.52 |
| P31 | 1 | 2.6 | 2.8 | 7.28 |
| P34 | 1 | 4.3 | 3.8 | 16.34 |
| P35 | 1 | 4.3 | 3.8 | 16.34 |
| P36 | 1 | 4.3 | 3.8 | 16.34 |
| P37 | 1 | 2.8 | 2.6 | 7.28 |
| P42 | 1 | 3 | 3 | 9.00 |
| P43 | 1 | 3 | 2.8 | 8.40 |
| P50 | 1 | 4.3 | 3.8 | 16.34 |
| P51 | 1 | 4.3 | 3.8 | 16.34 |
| P52 | 1 | 4.3 | 3.8 | 16.34 |
| P53 | 1 | 2.8 | 2.6 | 7.28 |
| P58 | 1 | 3 | 3 | 9.00 |
| P59 | 1 | 3.3 | 2.9 | 9.57 |
| P65 | 1 | 3.4 | 3.8 | 12.92 |
| P66 | 1 | 3.8 | 3.8 | 14.44 |
| P67 | 1 | 3.8 | 3.8 | 14.44 |
| P68 | 1 | 3.9 | 3.4 | 13.26 |
| P69 | 1 | 3.4 | 3.1 | 10.54 |
| P12-P13 | 1 | 5.5 | 2.2 | 12.10 |
| P17-P18 | 1 | 5.4 | 2.8 | 15.12 |
| P27-P28 | 1 | 5.3 | 2.7 | 14.31 |
| P32-P33 | 1 | 5.8 | 2.8 | 16.24 |
| P38-P39 | 1 | 5.3 | 2.6 | 13.78 |
| P45-P44 | 1 | 4.8 | 2.3 | 11.04 |
| P48-P49 | 1 | 5.5 | 2.8 | 15.40 |
| P55-P54 | 1 | 5.2 | 2.6 | 13.52 |
| P60-P61 | 1 | 4.8 | 2.3 | 11.04 |
| P70-P71 | 1 | 5.3 | 2.8 | 14.84 |
| PAN2-PAN1 | 1 | 3.9 | 3.55 | 13.85 |
| P24-PAN4-PAN3 | 1 | 5.2 | 5.6 | 29.12 |
| Superf zapata | 1 | -378 |  | -378.00 |
| VCT P18-P19 | 1 | 3 | 0.8 | 2.40 |
| VCT P8-P9 | 1 | 2.4 | 0.8 | 1.92 |
| Subtotal |  |  |  | 250.76 |
| Total |  |  |  | 250.76 |

**DEH080** m² DEMOLICIÓN MANUAL SOLERA HORMIGÓN (12/02/2019)
275.2 m² × 20.89 (21.53 con costes indirectos) = 5925.06
Demolición de solera de hormigón sobre el terreno, de hasta 20 cm de espesor, con medios manuales y martillo neumático, previo levantado del pavimento y su base, y carga manual sobre camión o contenedor.
Incluye: Replanteo de la superficie a demoler. Demolición del elemento. Fragmentación de los escombros en piezas manejables. Retirada y acopio de escombros. Limpieza de los restos de obra. Carga manual de escombros sobre camión o contenedor sin incluir transporte

| Código | Ud | Descripción | Rendimiento | Precio | Importe |
|---|---|---|---|---|---|
| mq05mai030 | h | Martillo neumático. | 0.706 | 3.8400686831025 | 2.71 |
| mq05pdm110 | h | Compresor portátil diesel media presión 10 m³/min. | 0.305 | 6.5101164393222 | 1.99 |
| O01OA060 | h | Peón especializado | 0.518 | 15.5 | 8.03 |
| O01OA070 | h | Peón ordinario | 0.329 | 14.5 | 4.77 |
| R03TD040 | m3 | CARGA DE ESCOMBROS A MÁQINA S/CONTENEDOR-CAMION | 0.2 | 1.21 | 0.24 |
| M13O460n | mes | Alq.contenedor RCD 4m3 | 0.047 | 60.891089092217 | 2.86 |
| %0100 | % | Medios auxiliares | 1 % | 20.60 | 0.21 |
| %PM0040 | % | Pequeño material | 0.4 % | 20.81 | 0.08 |
|  |  | Total |  |  | 20.89 |

Relación comercial: ADMON: Conselleria, 19.88, Alicante, 21.94, Andalucía, 21.53, Aragón, 22.12, Asturias, 23.17, Baleares, 21.02, Canarias, 20.66, Cantabria, 21.21, Castellón, 20.61, Castilla - La Manc, 20.5, Castilla y León, 21.23, Cataluña, 22.62, Comunitat Valencia, 21.29, Extremadura, 20.48, Galicia, 21.13, Madrid (Comunidad, 23.07, Murcia (Región), 21.1, Navarra (Comunidad, 22.65, País Vasco, 23.65, Rioja, La, 21.97, Valencia, 20.95

| Medición | Uds. | Parcial |
|---|---|---|
| Vestíbulo planta baja | 75 | 75.00 |
| Subtotal |  | 75.00 |
| Solera anillo exterior zona central | 175 | 175.00 |
| Subtotal |  | 175.00 |
| Apertura hueco foso | 9 | 9.00 |
| Subtotal |  | 9.00 |
| Apertura hueco ascensor | 3 | 3.00 |
| Subtotal |  | 3.00 |
| Apertura hueco zapata escalera | 2 | 2.00 |
| Subtotal |  | 2.00 |
| Apertura hueco zapata macizado | 11.2 | 11.20 |
| Subtotal |  | 11.20 |
| Total |  | 275.2 |

**R03DFH060** m3 DEMOLICIÓN SOLERA HORMIGÓN C/MÁQUINA (12/02/2019)
131.38 m3 × 71.61 (73.82 con costes indirectos) = 9698.47
Demolición de solera de hormigón armado y lámina de polietileno, con máquina retrocargadora (máquina mixta) equipada con martillo hidráulico; i/p.p. de equipos, retirada de escombros y carga, sin incluir transporte a vertedero o planta de reciclaje.

| Código | Ud | Descripción | Rendimiento | Precio | Importe |
|---|---|---|---|---|---|
| O01OA040 | h | Oficial segunda (mano de obra; 18/11/2020) | 0.235 | 17.5 | 4.11 |
| O01OA070 | h | Peón ordinario | 1.883 | 14.5 | 27.30 |
| M11HC030 | h | Cortadora disco rad. 1 m (maquinaria) | 0.235 | 10.900194959848 | 2.56 |
| M05RN060 | h. | Retro-pala con martillo rompedor (maquinaria) | 0.941 | 35.640637465045 | 33.54 |
| R03TD040 | m3 | CARGA DE ESCOMBROS A MÁQINA S/CONTENEDOR-CAMION | 0.2 | 1.21 | 0.24 |
| M13O460n | mes | Alq.contenedor RCD 4m3 | 0.047 | 60.891089092217 | 2.86 |
| %0100 | % | Medios auxiliares | 1 % | 70.61 | 0.71 |
| %PM0040 | % | Pequeño material | 0.4 % | 71.32 | 0.29 |
|  |  | Total |  |  | 71.61 |

Claves: vertedero, equipo, solera, martillo, transporte, hormigón, escombro, carga, mixto, armadura, máquina, demolición, planta, hidráulico
Relación comercial: ADMON: Conselleria, 71.01, Alicante, 72.1, Andalucía, 71.88, Aragón, 72.17, Asturias, 72.72, Baleares, 71.63, Canarias, 71.43, Cantabria, 71.72, Castellón, 71.51, Castilla - La Manc, 71.36, Castilla y León, 71.74, Cataluña, 72.44, Comunitat Valencia, 71.77, Extremadura, 71.35, Galicia, 71.69, Madrid (Comunidad, 72.66, Murcia (Región), 71.67, Navarra (Comunidad, 72.45, País Vasco, 72.95, Rioja, La, 71.38, Valencia, 71.57

| Medición | Uds. | Largo | Ancho | Alto | Parcial |
|---|---|---|---|---|---|
| ZONA VACIADO-EDIFICIO NUEVO |  |  |  |  |  |
| P2 | 1 | 1.8 | 2 | 0.15 | 0.54 |
| P3 | 1 | 3.1 | 3.1 | 0.15 | 1.44 |
| P4 | 1 | 3.1 | 3.1 | 0.15 | 1.44 |
| P5 | 1 | 3.1 | 3.1 | 0.15 | 1.44 |
| P6 | 1 | 3.1 | 3.1 | 0.15 | 1.44 |
| P7 | 1 | 3.1 | 3.1 | 0.15 | 1.44 |
| P8 | 1 | 2.3 | 3.2 | 0.15 | 1.10 |
| P9 | 1 | 1.6 | 3.2 | 0.15 | 0.77 |
| P10 | 1 | 1.2 | 1.6 | 0.15 | 0.29 |
| P14 | 1 | 2.2 | 2.2 | 0.15 | 0.73 |
| P15 | 1 | 3.2 | 2.5 | 0.15 | 1.20 |
| P16 | 1 | 3 | 2.8 | 0.15 | 1.26 |
| P19 | 1 | 1.2 | 2.3 | 0.15 | 0.41 |
| P21 | 1 | 1.5 | 1.8 | 0.15 | 0.41 |
| P22 | 1 | 3.1 | 3.1 | 0.15 | 1.44 |
| P23 | 1 | 3.4 | 3.4 | 0.15 | 1.73 |
| P25 | 1 | 3.4 | 3.4 | 0.15 | 1.73 |
| P26 | 1 | 2.8 | 2.4 | 0.15 | 1.01 |
| P31 | 1 | 1.8 | 2 | 0.15 | 0.54 |
| P34 | 1 | 3.5 | 3 | 0.15 | 1.58 |
| P35 | 1 | 3.5 | 3 | 0.15 | 1.58 |
| P36 | 1 | 3.5 | 3 | 0.15 | 1.58 |
| P37 | 1 | 2 | 1.8 | 0.15 | 0.54 |
| P42 | 1 | 2.2 | 2.2 | 0.15 | 0.73 |
| P43 | 1 | 2.2 | 2 | 0.15 | 0.66 |
| P50 | 1 | 3.5 | 3 | 0.15 | 1.58 |
| P51 | 1 | 3.5 | 3 | 0.15 | 1.58 |
| P52 | 1 | 3.5 | 3 | 0.15 | 1.58 |
| P53 | 1 | 2 | 1.8 | 0.15 | 0.54 |
| P58 | 1 | 2.2 | 2.2 | 0.15 | 0.73 |
| P59 | 1 | 2.5 | 2.1 | 0.15 | 0.79 |
| P65 | 1 | 2.6 | 3 | 0.15 | 1.17 |
| P66 | 1 | 3 | 3 | 0.15 | 1.35 |
| P67 | 1 | 3 | 3 | 0.15 | 1.35 |
| P68 | 1 | 3.1 | 2.6 | 0.15 | 1.21 |
| P69 | 1 | 2.6 | 2.3 | 0.15 | 0.90 |
| P12-P13 | 1 | 4.7 | 1.4 | 0.15 | 0.99 |
| P17-P18 | 1 | 4.6 | 2 | 0.15 | 1.38 |
| P27-P28 | 1 | 4.5 | 1.9 | 0.15 | 1.28 |
| P32-P33 | 1 | 5 | 2.1 | 0.15 | 1.58 |
| P38-P39 | 1 | 4.5 | 1.8 | 0.15 | 1.22 |
| P45-P44 | 1 | 4 | 1.5 | 0.15 | 0.90 |
| P48-P49 | 1 | 4.7 | 2 | 0.15 | 1.41 |
| P55-P54 | 1 | 4.4 | 1.8 | 0.15 | 1.19 |
| P60-P61 | 1 | 4 | 1.5 | 0.15 | 0.90 |
| P70-P71 | 1 | 4.5 | 2 | 0.15 | 1.35 |
| PAN2-PAN1 | 1 | 3.1 | 2.75 | 0.15 | 1.28 |
| P24-PAN4-PAN3 | 1 | 4.4 | 4.8 | 0.15 | 3.17 |
| incr 10 % | 5.7 |  |  |  | 5.70 |
| VCT P18-P19 | 1 | 3 | 0.4 | 0.15 | 0.18 |
| VCT P8-P9 | 1 | 2.4 | 0.4 | 0.15 | 0.14 |
| Subtotal |  |  |  |  | 62.48 |
| EDIF ANEXO |  |  |  |  |  |
| Escalera 1 | 1 | 4.32 | 0.1 |  | 0.43 |
| Escalera 2 | 1 | 2.76 | 0.1 |  | 0.28 |
| Subtotal: ***GEOTERMIA |  |  |  |  | 0.71 |
| *** SOTANO -2 (ESTIMADO 20% SUPERFICIE) | 0.2 | 2272.89 |  | 0.15 | 68.19 |
| Subtotal |  |  |  |  | 68.19 |
| Total |  |  |  |  | 131.38 |

**DEH040b** u CAJEADO EN CABEZA DE MURO (12/02/2019)
1 u × 421.85 (434.84 con costes indirectos) = 434.84
Cajeado en cabeza de muro de hormigón armado existente de dimensiones según planos, con medios manuales, martillo neumático, sierra con disco diamantado y equipo de oxicorte, para apoyo de viga de canto de forjado. Incluso formación de zuncho de borde. Incluso carga manual de escombros sobre camión o contenedor.Incluso transporte a vertedero o planta de reciclaje
Incluye: Demolición del elemento. Corte de las armaduras. Fragmentación de los escombros en piezas manejables. Formación de zuncho perimetral según planos. Retirada y acopio de escombros. Limpieza de los restos de obra. Carga manual de escombros sobre camión o contenedor sin incluir transporte a vertedero o planta de reciclaje

| Código | Ud | Descripción | Rendimiento | Precio | Importe |
|---|---|---|---|---|---|
| mq05mai030 | h | Martillo neumático. | 0.941 | 3.8400686831025 | 3.61 |
| mq05pdm110 | h | Compresor portátil diesel media presión 10 m³/min. | 0.941 | 6.5101164393222 | 6.13 |
| mq05corte450 | m2 | Corte con sierra con disco diamantado (maquinaria) | 0.941 | 282.43505160642 | 265.77 |
| mq08sol010 | h | Equipo de oxicorte, con acetileno como combustible y oxígeno como comburente. | 1.31 | 6.9401241303988 | 9.09 |
| O01OB800 | h | Oficial 1ª soldador. | 1.274 | 18.5 | 23.57 |
| mt07aco010c | kg | Ferralla elaborada en taller industrial con acero en barras corrugadas, UNE-EN 10080 B 500 S, de varios diámetros. (material) | 30 | 0.9200164553266 | 27.60 |
| O01OA060 | h | Peón especializado | 3.185 | 15.5 | 49.37 |
| O01OA070 | h | Peón ordinario | 2.124 | 14.5 | 30.80 |
| R03TD040 | m3 | CARGA DE ESCOMBROS A MÁQINA S/CONTENEDOR-CAMION | 0.05 | 1.21 | 0.06 |
| %0100 | % | Medios auxiliares | 1 % | 416.00 | 4.16 |
| %PM0040 | % | Pequeño material | 0.4 % | 420.16 | 1.68 |
|  |  | Total |  |  | 421.85 |

Relación comercial: ADMON: Conselleria, 415.81, Alicante, 428.44, Andalucía, 425.95, Aragón, 429.57, Asturias, 436.09, Baleares, 422.88, Canarias, 420.63, Cantabria, 424.04, Castellón, 420.26, Castilla - La Manc, 419.65, Castilla y León, 424.17, Cataluña, 432.67, Comunitat Valencia, 424.56, Extremadura, 419.56, Galicia, 423.57, Madrid (Comunidad, 435.44, Murcia (Región), 423.34, Navarra (Comunidad, 432.79, País Vasco, 439.03, Rioja, La, 428.64, Valencia, 422.43

| Medición | Uds. | Parcial |
|---|---|---|
| ZONA VACIADO-EDIFICIO NUEVO |  |  |
| Muro Noreste | 1 | 1.00 |
| Subtotal |  | 1.00 |
| Total |  | 1 |

**DEA060** m² DEMOLICIÓN DE ANDAMIO ESCALERA METÁLICA (12/02/2019)
60 m² × 20.26 (20.88 con costes indirectos) = 1252.80
Demolición de estructura metálica de andamio de escalera, formada por perfileria metálica, peldaños y barandilla de acero, con equipo de oxicorte, y carga manual sobre camión o contenedor. Incluso transporte a vertedero o planta de reciclaje.
Incluye: Demolición del elemento. Fragmentación de los escombros en piezas manejables. Retirada y acopio de escombros. Limpieza de los restos de obra. Carga manual de escombros sobre camión o contenedor sin incluir transporte a vertedero o planta de reciclaje.

| Código | Ud | Descripción | Rendimiento | Precio | Importe |
|---|---|---|---|---|---|
| mq08sol010 | h | Equipo de oxicorte, con acetileno como combustible y oxígeno como comburente. | 0.471 | 6.9401241303988 | 3.27 |
| O01OB800 | h | Oficial 1ª soldador. | 0.471 | 18.5 | 8.71 |
| O01OA070 | h | Peón ordinario | 0.531 | 14.5 | 7.70 |
| R03TD040 | m3 | CARGA DE ESCOMBROS A MÁQINA S/CONTENEDOR-CAMION | 0.25 | 1.21 | 0.30 |
| %0100 | % | Medios auxiliares | 1 % | 19.98 | 0.20 |
| %PM0040 | % | Pequeño material | 0.4 % | 20.18 | 0.08 |
|  |  | Total |  |  | 20.26 |

| Medición | Uds. | Largo | Ancho | Parcial |
|---|---|---|---|---|
| ZONA VACIADO-EDIFICIO NUEVO |  |  |  |  |
| Conservatorio, acceso actual entre plantas | 5 | 3 | 4 | 60.00 |
| Subtotal |  |  |  | 60.00 |
| Total |  |  |  | 60 |

**DEH040C** u ABERTURA HUECO DE PASO EN MURO (12/02/2019)
5 u × 695.32 (716.74 con costes indirectos) = 3583.70
Abertura de hueco en muro de sótano de hormigón armado para comunicación con edificio existente, de dimensiones según planos, con medios manuales sierra con disco diamantado y equipo de oxicorte, con objeto de evitar vibraciones sobre la estructura existente. Incluso formación de zuncho de borde. Incluso carga manual de escombros sobre camión o contenedor.Incluso transporte a vertedero o planta de reciclaje
Incluye: Demolición del elemento. Corte de las armaduras. Fragmentación de los escombros en piezas manejables. Formación de zuncho perimetral según planos. Retirada y acopio de escombros. Limpieza de los restos de obra. Carga manual de escombros sobre camión o contenedor sin incluir transporte a vertedero o planta de reciclaje

| Código | Ud | Descripción | Rendimiento | Precio | Importe |
|---|---|---|---|---|---|
| mq05pdm110 | h | Compresor portátil diesel media presión 10 m³/min. | 1.271 | 6.5101164393222 | 8.27 |
| mq05corte450 | m2 | Corte con sierra con disco diamantado | 1.695 | 282.43505160642 | 478.73 |
| mq08sol010 | h | Equipo de oxicorte, con acetileno como combustible y oxígeno como comburente. | 1.271 | 6.9401241303988 | 8.82 |
| O01OB800 | h | Oficial 1ª soldador. | 1.271 | 18.5 | 23.51 |
| mt07aco010c | kg | Ferralla elaborada en taller industrial con acero en barras corrugadas, UNE-EN 10080 B 500 S, de varios diámetros. | 90 | 0.9200164553266 | 82.80 |
| O01OA060 | h | Peón especializado | 2.965 | 15.5 | 45.96 |
| O01OA070 | h | Peón ordinario | 2.542 | 14.5 | 36.86 |
| R03TD040 | m3 | CARGA DE ESCOMBROS A MÁQINA S/CONTENEDOR-CAMION | 0.6 | 1.21 | 0.73 |
| %0100 | % | Medios auxiliares | 1 % | 685.68 | 6.86 |
| %PM0040 | % | Pequeño material | 0.4 % | 692.54 | 2.77 |
|  |  | Total |  |  | 695.32 |

Relación comercial: ADMON: Conselleria, 689.69, Alicante, 701.45, Andalucía, 699.13, Aragón, 702.5, Asturias, 708.57, Baleares, 696.28, Canarias, 694.18, Cantabria, 697.36, Castellón, 693.83, Castilla - La Manc, 693.27, Castilla y León, 697.48, Cataluña, 705.39, Comunitat Valencia, 697.84, Extremadura, 693.18, Galicia, 696.91, Madrid (Comunidad, 707.97, Murcia (Región), 696.7, Navarra (Comunidad, 705.51, País Vasco, 711.31, Rioja, La, 701.63, Valencia, 695.85

| Medición | Uds. | Parcial |
|---|---|---|
| Comunicación con Conservatorio | 1 | 1.00 |
| Comunicación con Edif Anexo | 4 | 4.00 |
| Subtotal |  | 5.00 |
| Total |  | 5 |

**DEH060** m² DEMOLICIÓN ESCALERA DE HORMIGÓN (12/02/2019)
49 m² × 37.87 (39.04 con costes indirectos) = 1912.96
Incluso transporte a vertedero o planta de reciclaje.Demolición de losa de escalera de hormigón armado existente, con medios manuales, martillo neumático y equipo de oxicorte, y carga manual sobre camión o contenedor. Incluso transporte a vertedero o planta de reciclaje.
Incluye: Demolición del elemento. Corte de las armaduras. Fragmentación de los escombros en piezas manejables. Retirada y acopio de escombros. Limpieza de los restos de obra. Carga manual de escombros sobre camión o contenedor sin incluir transporte a vertedero o planta de reciclaje.

| Código | Ud | Descripción | Rendimiento | Precio | Importe |
|---|---|---|---|---|---|
| mq05mai030 | h | Martillo neumático. | 0.873 | 3.8400686831025 | 3.35 |
| mq05pdm110 | h | Compresor portátil diesel media presión 10 m³/min. | 0.437 | 6.5101164393222 | 2.84 |
| mq08sol010 | h | Equipo de oxicorte, con acetileno como combustible y oxígeno como comburente. | 0.218 | 6.9401241303988 | 1.51 |
| O01OB800 | h | Oficial 1ª soldador. | 0.213 | 18.5 | 3.94 |
| O01OA060 | h | Peón especializado | 0.849 | 15.5 | 13.16 |
| O01OA070 | h | Peón ordinario | 0.849 | 14.5 | 12.31 |
| R03TD040 | m3 | CARGA DE ESCOMBROS A MÁQINA S/CONTENEDOR-CAMION | 0.2 | 1.21 | 0.24 |
| %0100 | % | Medios auxiliares | 1 % | 37.35 | 0.37 |
| %PM0040 | % | Pequeño material | 0.4 % | 37.72 | 0.15 |
|  |  | Total |  |  | 37.87 |

Relación comercial: ADMON: Conselleria, 36.26, Alicante, 39.63, Andalucía, 38.97, Aragón, 39.93, Asturias, 41.67, Baleares, 38.15, Canarias, 37.55, Cantabria, 38.46, Castellón, 37.45, Castilla - La Manc, 37.29, Castilla y León, 38.49, Cataluña, 40.75, Comunitat Valencia, 38.59, Extremadura, 37.27, Galicia, 38.33, Madrid (Comunidad, 41.5, Murcia (Región), 38.27, Navarra (Comunidad, 40.79, País Vasco, 42.46, Rioja, La, 39.68, Valencia, 38.03

| Medición | Uds. | Largo | Parcial |
|---|---|---|---|
| Escalera escenario | 2 | 5 | 10.00 |
| Escalera vestibulo | 1 | 4 | 4.00 |
| Escalera anillo exterior central | 2 | 9 | 18.00 |
| Subtotal |  |  | 32.00 |
| Escalera tramo 1ª-Bajo Cubierta | 1 | 6 | 6.00 |
| Subtotal |  |  | 6.00 |
| Escalera edificio nuevo | 1 | 11 | 11.00 |
| Subtotal |  |  | 11.00 |
| Total |  |  | 49 |

**R02GE080** m2 REBAJE COTA MANUAL NIVEL SUELO ACTUAL E<40 CM (12/02/2019)
182.39 m2 × 18.08 (18.64 con costes indirectos) = 3399.75
Rebaje y cajeado manual de suelos para alojamiento de soleras y encachados de hasta 40 cm de espesor, y nuevo nivel de suelo, en terrenos medios, incluso picado y desmontado de cimentaciones sueltas, retirada de tierras y escombros, y carga sobre camión sin incluir transporte a vertedero o planta de reciclaje.

| Código | Ud | Descripción | Rendimiento | Precio | Importe |
|---|---|---|---|---|---|
| O01OA030 | h. | Oficial primera (mano de obra; 18/11/2020) | 0.094 | 18.5 | 1.74 |
| O01OA070 | h | Peón ordinario | 0.226 | 14.5 | 3.28 |
| O01OA060 | h | Peón especializado | 0.226 | 15.5 | 3.50 |
| M06MI020 | h | Martillo picador eléctrico 16,8 J 11 kg (maquinaria) | 0.094 | 2.520045073286 | 0.24 |
| R03TD040 | m3 | CARGA DE ESCOMBROS A MÁQINA S/CONTENEDOR-CAMION | 0.4 | 1.21 | 0.48 |
| M13O460n | mes | Alq.contenedor RCD 4m3 | 0.141 | 60.891089092217 | 8.59 |
| %0100 | % | Medios auxiliares | 1 % | 17.83 | 0.18 |
| %PM0040 | % | Pequeño material | 0.4 % | 18.01 | 0.07 |
|  |  | Total |  |  | 18.08 |

Claves: vertedero, solera, transporte, suelo, terreno, medio, camión, cimiento, tierra, cota, manual, pico, escombro, carga, desmontable, rebajado, nivel, caja, planta, encachado
Relación comercial: ADMON: Conselleria, 17.57, Alicante, 18.46, Andalucía, 18.29, Aragón, 18.54, Asturias, 19.01, Baleares, 18.07, Canarias, 17.91, Cantabria, 18.15, Castellón, 17.88, Castilla - La Manc, 17.84, Castilla y León, 18.16, Cataluña, 18.77, Comunitat Valencia, 18.18, Extremadura, 17.83, Galicia, 18.11, Madrid (Comunidad, 18.96, Murcia (Región), 18.1, Navarra (Comunidad, 18.78, País Vasco, 19.23, Rioja, La, 18.48, Valencia, 18.03

| Medición | Uds. | Largo | Parcial |
|---|---|---|---|
| Sanitario anillo exterior | 1 | 182.39 | 182.39 |
| Total |  |  | 182.39 |

**R02GE200** m3 EXCAVACIÓN EN MINA DE ELEMENTOS DE CIMENTACIÓN (12/02/2019)
45 m3 × 49.22 (50.74 con costes indirectos) = 2283.30
Excavación en vaciado bajo losas y entre muros, con maquinaria de pequeñas dimensiones, incluso ayudas excavación manual, ventilación y subida de los materiales procedentes de la excavación a cota de calle. Retirada de tierras y escombros, y carga sobre camión sin incluir transporte a vertedero o planta de reciclaje.

| Código | Ud | Descripción | Rendimiento | Precio | Importe |
|---|---|---|---|---|---|
| O01OA030 | h. | Oficial primera | 0.094 | 18.5 | 1.74 |
| O01OA070 | h | Peón ordinario | 1.13 | 14.5 | 16.39 |
| M06MI020 | h | Martillo picador eléctrico 16,8 J 11 kg | 0.094 | 2.520045073286 | 0.24 |
| M05EC100 | h | Microexcavadora hidráulica cadenas 0,9 t (maquinaria) | 1.13 | 12.960231805471 | 14.65 |
| R03TD040 | m3 | CARGA DE ESCOMBROS A MÁQINA S/CONTENEDOR-CAMION | 1 | 1.21 | 1.21 |
| M13O460n | mes | Alq.contenedor RCD 4m3 | 0.235 | 60.891089092217 | 14.31 |
| %0100 | % | Medios auxiliares | 1 % | 48.54 | 0.49 |
| %PM0040 | % | Pequeño material | 0.4 % | 49.03 | 0.20 |
|  |  | Total |  |  | 49.22 |

Claves: losa, maquinaria, ventilación, cimiento, cota, muro, material, calle, vaciado, excavación, dimensión

| Medición | Uds. | Parcial |
|---|---|---|
| Auditorio, cimentaciones nuevas | 45 | 45.00 |
| Total |  | 45 |

**DEH020** m² DEMOLICIÓN FORJADO MEDIOS MANUALES Y SIERRA CON DISCO DIAMANTADO (12/02/2019)
1025.91 m² × 42.57 (43.88 con costes indirectos) = 45016.93
Demolición de forjado unidireccional de hormigón armado de diferentes tipologías y canto hasta 25 cm, con capa de compresión de hormigón, con medios manuales, martillo neumático y equipo de oxicorte, previo levantado del pavimento y su base, incluso parte porporcional de corte previo con sierra con disco diamantado de todos los encuentros con vigas de hormigón armado a mantener, muros de carga y pilares, con objeto de evitar vibraciones sobre la estructura existente, incluso apeo del forjado y carga manual sobre camión o contenedor.
Incluye: Replanteo de la superficie de forjado a demoler. Corte previo con con sierra con disco diamantado de todos los encuentros con la estructura portante (vigas, muros y pilares) . Demolición del elemento. Corte de las armaduras. Fragmentación de los escombros en piezas manejables. Retirada y acopio de escombros. Limpieza de los restos de obra. Carga manual de escombros sobre camión o contenedor sin incluir transporte a vertedero o planta de reciclaje.

| Código | Ud | Descripción | Rendimiento | Precio | Importe |
|---|---|---|---|---|---|
| mq05mai030 | h | Martillo neumático. | 0.357 | 3.8400686831025 | 1.37 |
| mq05pdm110 | h | Compresor portátil diesel media presión 10 m³/min. | 0.301 | 6.5101164393222 | 1.96 |
| mq08sol010 | h | Equipo de oxicorte, con acetileno como combustible y oxígeno como comburente. | 0.075 | 6.9401241303988 | 0.52 |
| O01OB130 | h | Oficial 1ª cerrajero (mano de obra; 18/11/2020) | 0.072 | 18.5 | 1.33 |
| O01OA060 | h | Peón especializado | 0.357 | 15.5 | 5.53 |
| mq05corte450b | m | Corte con sierra con disco diamantado (maquinaria) | 0.212 | 56.491010392828 | 11.98 |
| O01OA070 | h | Peón ordinario | 0.301 | 14.5 | 4.36 |
| R03TD040 | m3 | CARGA DE ESCOMBROS A MÁQINA S/CONTENEDOR-CAMION | 0.25 | 1.21 | 0.30 |
| R02CM080 | m2 | APEO DE FORJADO CON ESTRUCTURA METÁLICA | 1 | 14.63 | 14.63 |
| %0100 | % | Medios auxiliares | 1 % | 41.98 | 0.42 |
| %PM0040 | % | Pequeño material | 0.4 % | 42.40 | 0.17 |
|  |  | Total |  |  | 42.57 |

Relación comercial: ADMON: Conselleria, 41.9, Alicante, 43.31, Andalucía, 43.03, Aragón, 43.44, Asturias, 44.18, Baleares, 42.69, Canarias, 42.44, Cantabria, 42.82, Castellón, 42.4, Castilla - La Manc, 42.33, Castilla y León, 42.83, Cataluña, 43.78, Comunitat Valencia, 42.87, Extremadura, 42.32, Galicia, 42.76, Madrid (Comunidad, 44.11, Murcia (Región), 42.74, Navarra (Comunidad, 43.79, País Vasco, 44.5, Rioja, La, 43.33, Valencia, 42.64

| Medición | Uds. | Largo | Parcial |
|---|---|---|---|
| EDIFICIO EXISTENTE-AUDITORIO. |  |  |  |
| Forjado Planta Baja |  |  |  |
| Vestíbulo | 1 | 15 | 15.00 |
|  | 1 | 28.5 | 28.50 |
|  | 1 | 30 | 30.00 |
|  | 1 | 40 | 40.00 |
|  | 1 | 20 | 20.00 |
|  | 1 | 35 | 35.00 |
| Palcos y anillo |  |  |  |
|  | 1 | 40 | 40.00 |
|  | 1 | 40 | 40.00 |
|  | 1 | 48 | 48.00 |
|  | 1 | 48 | 48.00 |
| Escenario |  |  |  |
|  | 1 | 15 | 15.00 |
|  | 1 | 21 | 21.00 |
|  | 1 | 22 | 22.00 |
|  | 1 | 48 | 48.00 |
|  | 1 | 22 | 22.00 |
|  | 1 | 2 | 2.00 |
|  | 1 | 15 | 15.00 |
|  | 1 | 52 | 52.00 |
|  | 2 | 5 | 10.00 |
|  | 1 | 22 | 22.00 |
| Forjado entreplanta |  |  |  |
| Anillo | 2 | 40 | 80.00 |
| Palcos | 2 | 38 | 76.00 |
|  | 2 | 3.5 | 7.00 |
| Forjado planta primera |  |  |  |
| Palcos | 2 | 41 | 82.00 |
| Sobre escenario | 2 | 45 | 90.00 |
|  | 2 | 3.5 | 7.00 |
| Nuevos huecos | 1 | 24 | 24.00 |
|  | 1 | 3.25 | 3.25 |
| Forjado Bajo Cubierta |  |  |  |
|  | 1 | 2.5 | 2.50 |
|  | 1 | 6.5 | 6.50 |
|  | 2 | 5.5 | 11.00 |
|  | 1 | 3.8 | 3.80 |
|  | 1 | 7 | 7.00 |
| Nuevos huecos | 1 | 7 | 7.00 |
|  | 1 | 3.25 | 3.25 |
| Subtotal |  |  | 983.80 |
| Sótano -1 Edificio Anexo | 1 | 8.25 | 8.25 |
| Planta Baja Edificio Anexo | 1 | 33.86 | 33.86 |
| Subtotal |  |  | 42.11 |
| Total |  |  | 1025.91 |

**DQF021** m² DEMOLICIÓN TABIQUES CONEJEROS PLATEA (12/02/2019)
471 m² × 8.66 (8.93 con costes indirectos) = 4206.03
Demolición de tabiques aligerados en formación de pendientes de platea. con medios manuales, sin afectar a la estabilidad de los elementos constructivos contiguos, y carga manual sobre camión o contenedor.
Incluye: Demolición del elemento. Fragmentación de los escombros en piezas manejables. Retirada y acopio de escombros. Carga manual de escombros sobre camión o contenedor sin incluir transporte a vertedero o planta de reciclaje.
.

| Código | Ud | Descripción | Rendimiento | Precio | Importe |
|---|---|---|---|---|---|
| O01OA070 | h | Peón ordinario | 0.368 | 14.5 | 5.34 |
| mq05pdm110 | h | Compresor portátil diesel media presión 10 m³/min. | 0.437 | 6.5101164393222 | 2.84 |
| R03TD040 | m3 | CARGA DE ESCOMBROS A MÁQINA S/CONTENEDOR-CAMION | 0.3 | 1.21 | 0.36 |
| %0100 | % | Medios auxiliares | 1 % | 8.54 | 0.09 |
| %PM0040 | % | Pequeño material | 0.4 % | 8.63 | 0.03 |
|  |  | Total |  |  | 8.66 |

| Medición | Uds. | Largo | Parcial |
|---|---|---|---|
| EDIFICIO EXISTENTE-AUDITORIO. |  |  |  |
| Platea |  |  |  |
|  | 1 | 75 | 75.00 |
|  | 1 | 286 | 286.00 |
| Subtotal |  |  | 361.00 |
| Platea alta | 1 | 110 | 110.00 |
| Subtotal |  |  | 110.00 |
| Total |  |  | 471 |

**DQP050** m² DEMOLICIÓN DE CAPA DE FORMACIÓN DE LA PLATEA SOBRE TABIQUES CONEJEROS (12/02/2019)
471 m² × 9.99 (10.3 con costes indirectos) = 4851.30
Demolición de capas de rasillas, material de agarre o nivelación y pavimento en platea, con medios manuales, sin afectar a la estabilidad de los elementos constructivos contiguos, y carga manual sobre camión o contenedor.
Incluye: Demolición del elemento. Fragmentación de los escombros en piezas manejables. Retirada y acopio de escombros. Limpieza de los restos de obra. Carga manual de escombros sobre camión o contenedor sin incluir transporte a vertedero o planta de reciclaje.

| Código | Ud | Descripción | Rendimiento | Precio | Importe |
|---|---|---|---|---|---|
| O01OA030 | h. | Oficial primera | 0.212 | 18.5 | 3.92 |
| O01OA070 | h | Peón ordinario | 0.212 | 14.5 | 3.07 |
| mq05pdm110 | h | Compresor portátil diesel media presión 10 m³/min. | 0.394 | 6.5101164393222 | 2.56 |
| R03TD040 | m3 | CARGA DE ESCOMBROS A MÁQINA S/CONTENEDOR-CAMION | 0.25 | 1.21 | 0.30 |
| %0100 | % | Medios auxiliares | 1 % | 9.85 | 0.10 |
| %PM0040 | % | Pequeño material | 0.4 % | 9.95 | 0.04 |
|  |  | Total |  |  | 9.99 |

| Medición | Uds. | Largo | Parcial |
|---|---|---|---|
| EDIFICIO EXISTENTE-AUDITORIO. |  |  |  |
| Platea |  |  |  |
|  | 1 | 75 | 75.00 |
|  | 1 | 286 | 286.00 |
| Subtotal |  |  | 361.00 |
| Platea alta | 1 | 110 | 110.00 |
| Subtotal |  |  | 110.00 |
| Total |  |  | 471 |

**R03DCC010n** m2 DESMONTADO TEJA HORMIGÓN SIN RECUPERACIÓN (12/02/2019)
80.26 m2 × 7.39 (7.62 con costes indirectos) = 611.58
Demolición de cubierta de teja curva de hormigón y elementos secundarios realizada por medios manuales, sin recuperación de las piezas, incluida la retirada de escombros a contenedor o acopio intermedio y carga manual sobre camión o contenedor para posterior transporte a vertedero o planta de reciclado (no incluido) y p.p. de medios auxiliares y ayudas.

| Código | Ud | Descripción | Rendimiento | Precio | Importe |
|---|---|---|---|---|---|
| O01OA050 | h | Ayudante | 0.235 | 16 | 3.76 |
| O01OA070 | h | Peón ordinario | 0.235 | 14.5 | 3.41 |
| R03TD040 | m3 | CARGA DE ESCOMBROS A MÁQINA S/CONTENEDOR-CAMION | 0.1 | 1.21 | 0.12 |
| %0100 | % | Medios auxiliares | 1 % | 7.29 | 0.07 |
| %PM0040 | % | Pequeño material | 0.4 % | 7.36 | 0.03 |
|  |  | Total |  |  | 7.39 |

Claves: vertedero, demolición, recuperable, elevación, medio, mixto, plano, desmontable, teja, cubierta, seguridad, pieza, árabe, evacuación, manual, transporte, carga, planta, escombro, cerámico

| Medición | Uds. | Largo | Parcial |
|---|---|---|---|
| *** TEJADO BAJO CUBIERTA |  |  |  |
| - 3 cubiertas a 1 agua | 1 | 69.16 | 69.16 |
| - Cubierta lucernario y rejillas ventilación | 1 | 5.55 | 5.55 |
|  | 1 | 5.55 | 5.55 |
| Subtotal |  |  | 80.26 |
| Total |  |  | 80.26 |

**R03DCC060** m2 DESMONTADO PIZARRA COLGADA RECUPERACIÓN (12/02/2019)
233.27 m2 × 13.54 (13.96 con costes indirectos) = 3256.45
Desmontado de cobertura de teja de pizarra aparejada, y elementos secundarios de remate, en obras propias de rehabilitación, colocada con gancho, con recuperación de las piezas desmontadas para su reutilización, incluida la retirada de restos y escombros a contenedor o acopio intermedio y carga manual sobre camión o contenedor para posterior transporte a vertedero o planta de reciclado (no incluido) y p.p. de medios auxiliares y ayudas.

| Código | Ud | Descripción | Rendimiento | Precio | Importe |
|---|---|---|---|---|---|
| O01OA050 | h | Ayudante | 0.297 | 16 | 4.75 |
| O01OA070 | h | Peón ordinario | 0.593 | 14.5 | 8.60 |
| R03TD040 | m3 | CARGA DE ESCOMBROS A MÁQINA S/CONTENEDOR-CAMION | 0.01 | 1.21 | 0.01 |
| %0100 | % | Medios auxiliares | 1 % | 13.36 | 0.13 |
| %PM0040 | % | Pequeño material | 0.4 % | 13.49 | 0.05 |
|  |  | Total |  |  | 13.54 |

Claves: desmontable, colgar, recuperable, cubierta, teja, aparejo, remate, colocación, escombro, carga, rehabilitación, evacuación, vertedero, pieza, pizarra, planta, transporte, seguridad, elevación, medio, gancho

| Medición | Uds. | Parcial |
|---|---|---|
| RENOVACIÓN CUBIERTA PIZARRA OJIVAL 50X25CM | 233.266 | 233.27 |
| Total |  | 233.27 |

**R03DCC060n** m2 DESMONTAJE PIZARRA COLGADA S/ RECUPERACIÓN (12/02/2019)
1556.76 m2 × 8.76 (9.03 con costes indirectos) = 14057.54
Desmontado de cobertura de teja de pizarra aparejada, y elementos secundarios de remate, en obras propias de rehabilitación, colocada con gancho, sin recuperación de las piezas desmontadas, incluida la retirada de escombros a contenedor o acopio intermedio y carga manual sobre camión o contenedor para posterior transporte a vertedero o planta de reciclado (no incluido) y p.p. de medios auxiliares y ayudas.

| Código | Ud | Descripción | Rendimiento | Precio | Importe |
|---|---|---|---|---|---|
| O01OA050 | h | Ayudante | 0.191 | 16 | 3.06 |
| O01OA070 | h | Peón ordinario | 0.381 | 14.5 | 5.52 |
| R03TD040 | m3 | CARGA DE ESCOMBROS A MÁQINA S/CONTENEDOR-CAMION | 0.05 | 1.21 | 0.06 |
| %0100 | % | Medios auxiliares | 1 % | 8.64 | 0.09 |
| %PM0040 | % | Pequeño material | 0.4 % | 8.73 | 0.03 |
|  |  | Total |  |  | 8.76 |

| Medición | Uds. | Parcial |
|---|---|---|
| RENOVACIÓN CUBIERTA PIZARRA OJIVAL 50X25CM | 933.064 | 933.06 |
| RENOVACIÓN CUBIERTA PIZARRA RECTANGULAR | 623.7 | 623.70 |
| Subtotal |  | 1556.76 |
| Total |  | 1556.76 |

**R03DCC080** m DESMONTAJE DE CABALLETE PLOMO ENGATILLADO (12/02/2019)
116.71 m × 10 (10.31 con costes indirectos) = 1203.28
Desmontaje de caballete de plomo engatillado con recuperación de las piezas desmontadas para su posible reutilización o desecho,incluida la retirada de escombros a contenedor o acopio intermedio y carga manual sobre camión o contenedor para posterior transporte a vertedero o planta de reciclado (no incluido) y p.p. de medios auxiliares y ayudas.

| Código | Ud | Descripción | Rendimiento | Precio | Importe |
|---|---|---|---|---|---|
| O01OA050 | h | Ayudante | 0.188 | 16 | 3.01 |
| O01OA070 | h | Peón ordinario | 0.471 | 14.5 | 6.83 |
| R03TD040 | m3 | CARGA DE ESCOMBROS A MÁQINA S/CONTENEDOR-CAMION | 0.015 | 1.21 | 0.02 |
| %0100 | % | Medios auxiliares | 1 % | 9.86 | 0.10 |
| %PM0040 | % | Pequeño material | 0.4 % | 9.96 | 0.04 |
|  |  | Total |  |  | 10 |

| Medición | Uds. | Largo | Parcial |
|---|---|---|---|
| *** CUBIERTA SOBRE BAJO-CUBIERTA |  |  |  |
| - Cumbreras | 2 | 9.5 | 19.00 |
|  | 1 | 9.46 | 9.46 |
|  | 1 | 6.02 | 6.02 |
| Cumbreras casetones | 4 | 2.15 | 8.60 |
|  | 8 | 1.86 | 14.88 |
| Limahoyas | 1 | 6.95 | 6.95 |
|  | 2 | 3.9 | 7.80 |
| Limahoyas casetones | 8 | 3.15 | 25.20 |
| *** CUBIERTA CUPULA |  |  |  |
| - Contorno escalera subida cimborrio | 2 | 9.4 | 18.80 |
| Subtotal |  |  | 116.71 |
| Total |  |  | 116.71 |

**R03DCC090n** m2 DESMONTAJE CUBIERTA PLOMO (12/02/2019)
24.6 m2 × 11.48 (11.83 con costes indirectos) = 291.02
Desmontaje de cobertura de plomo y elementos secundarios de remate, sin recuperación de las piezas desmontadas para su posible reutilización o desecho, incluida la retirada de escombros a contenedor o acopio intermedio y carga manual sobre camión o contenedor para posterior transporte a vertedero o planta de reciclado (no incluido) y p.p. de medios auxiliares y ayudas.

| Código | Ud | Descripción | Rendimiento | Precio | Importe |
|---|---|---|---|---|---|
| O01OA050 | h | Ayudante | 0.251 | 16 | 4.02 |
| O01OA070 | h | Peón ordinario | 0.502 | 14.5 | 7.28 |
| R03TD040 | m3 | CARGA DE ESCOMBROS A MÁQINA S/CONTENEDOR-CAMION | 0.02 | 1.21 | 0.02 |
| %0100 | % | Medios auxiliares | 1 % | 11.32 | 0.11 |
| %PM0040 | % | Pequeño material | 0.4 % | 11.43 | 0.05 |
|  |  | Total |  |  | 11.48 |

| Medición | Uds. | Largo | Parcial |
|---|---|---|---|
| *** CUBIERTA CIMBORRIO | 1 | 24.6 | 24.60 |
| Total |  |  | 24.6 |

**R03IS010n** m. LEVANTADO CANALÓN SIN RECUPERACIÓN (12/02/2019)
54.25 m. × 5.37 (5.54 con costes indirectos) = 300.55
Levantado de canalón oculto sin recuperación, incluida la retirada de escombros a contenedor o acopio intermedio y carga manual sobre camión o contenedor para posterior transporte a vertedero o planta de reciclado (no incluido) y p.p. de medios auxiliares y ayudas.

| Código | Ud | Descripción | Rendimiento | Precio | Importe |
|---|---|---|---|---|---|
| O01OA040 | h | Oficial segunda | 0.16 | 17.5 | 2.80 |
| O01OA070 | h | Peón ordinario | 0.16 | 14.5 | 2.32 |
| R03TD040 | m3 | CARGA DE ESCOMBROS A MÁQINA S/CONTENEDOR-CAMION | 0.15 | 1.21 | 0.18 |
| %0100 | % | Medios auxiliares | 1 % | 5.30 | 0.05 |
| %PM0040 | % | Pequeño material | 0.4 % | 5.35 | 0.02 |
|  |  | Total |  |  | 5.37 |

Claves: camión, transporte, carga, recuperable, canalón, levantar, vertedero, escombro
Relación comercial: ADMON: Conselleria, 4.99, Alicante, 5.73, Andalucía, 5.58, Aragón, 5.78, Asturias, 6.14, Baleares, 5.4, Canarias, 5.28, Cantabria, 5.47, Castellón, 5.32, Castilla - La Manc, 5.22, Castilla y León, Cataluña, 5.96, Comunitat Valencia, 5.5, Extremadura, Galicia, 5.44, Madrid (Comunidad, 6.11, Murcia (Región), 5.43, Navarra (Comunidad, País Vasco, 6.32, Rioja, La, 5.24, Valencia, 5.36

| Medición | Uds. | Largo | Parcial |
|---|---|---|---|
| *** TERRAZAS PLANTA PRIMERA |  |  |  |
| -- Galerías laterales palcos | 2 | 12.5 | 25.00 |
| -- Terrazas vestíbulo planta 1 | 2 | 7.2 | 14.40 |
| .... |  |  |  |
| *** CUBIERTA SOBRE BAJO-CUBIERTA | 2 | 5.25 | 10.50 |
|  | 1 | 4.35 | 4.35 |
| Subtotal |  |  | 54.25 |
| Total |  |  | 54.25 |

**DDDF.5ban** m2 APERTURA HUECO MURO MANUAL I/CARGADERO,CARGA MAN (25/07/2006)
70.71 m2 × 170.81 (176.07 con costes indirectos) = 12449.91
Apertura o ampliación dimensional de hueco sobre muro de mampostería ciclópea o muro de fábrica de ladrillo y de espesor variable, según pautas marcadas en planos y a confirmar in situ por la D.F., comprendiendo: Picado de fábricas de ladrillo y enjarje con apuntalamiento si fuera preciso, recrecido de jambas enjarjadas con la fábrica actual mediante ladrillo cerámico tosco, de dimensiones similares a los existentes, sentados con mortero bastardo y aparejados según diseño original, incluso replanteo, nivelación y aplomado, parte proporcional de enjarjes, mermas y roturas, humedecido de las piezas y limpieza, consiguiendo un recercado de hueco de fábrica estable estructuralmente y continuo en todo su perímetro, con adintelado del hueco mediante dos perfiles HEB 200 o 220 según planos o corrección del que hubiere si fuera preciso. Si la dirección facultativa estimara conveniente se podrá reforzar el vano del hueco mediante dinteles, incluida la retirada de escombros a contenedor o acopio intermedio y carga manual sobre camión o contenedor para posterior transporte a vertedero o planta de reciclado (no incluido) y p.p. de medios auxiliares y ayudas.

| Código | Ud | Descripción | Rendimiento | Precio | Importe |
|---|---|---|---|---|---|
| O01OA030 | h. | Oficial primera | 1.271 | 18.5 | 23.51 |
| O01OA060 | h | Peón especializado | 1.271 | 15.5 | 19.70 |
| M06MI010 | h | Martillo manual picador neumático 9 kg (maquinaria) | 1.271 | 2.0900373822094 | 2.66 |
| R06LE030n | m | FORMACIÓN CARGADERO FÁBRICA 2 HEB 220 (material; 18/11/2020) | 0.5 | 238.2 | 119.10 |
| %0300 | % | Medios auxiliares (25/07/2006) | 3 % | 164.97 | 4.95 |
| R03TD040 | m3 | CARGA DE ESCOMBROS A MÁQINA S/CONTENEDOR-CAMION | 0.17 | 1.21 | 0.21 |
| %PM0040 | % | Pequeño material | 0.4 % | 170.13 | 0.68 |
|  |  | Total |  |  | 170.81 |

Relación comercial: ADMON: Conselleria, 165.62, Alicante, 176.46, Andalucía, 174.33, Aragón, 177.45, Asturias, 183.05, Baleares, 171.7, Canarias, 169.77, Cantabria, 172.69, Castellón, 169.46, Castilla - La Manc, 168.93, Castilla y León, 172.82, Cataluña, 180.11, Comunitat Valencia, 173.15, Extremadura, 168.84, Galicia, 172.28, Madrid (Comunidad, 182.5, Murcia (Región), 172.1, Navarra (Comunidad, 180.22, País Vasco, 185.58, Rioja, La, 176.64, Valencia, 171.32

| Medición | Uds. | Largo | Alto | Parcial |
|---|---|---|---|---|
| *** PLANTA SÓTANO |  |  |  |  |
| -- AREA BAJO ESCENARIO |  |  |  |  |
| - Apertura hueco en mamposteria ciclópea | 1 | 1.2 | 2.2 | 2.64 |
|  | 1 | 1.85 | 2.2 | 4.07 |
|  | 1 | 1.8 | 2.2 | 3.96 |
|  | 1 | 2 | 2.2 | 4.40 |
|  | 1 | 1.85 | 2.2 | 4.07 |
|  | 1 | 1.85 | 2.2 | 4.07 |
| - Apertura huecos antiguo foso escenario | 2 | 2.3 | 2.2 | 10.12 |
|  | 2 | 2 | 2.2 | 8.80 |
|  | 2 | 0.8 | 2.2 | 3.52 |
| Subtotal |  |  |  | 45.65 |
|  | 2 | 1.5 | 2.2 | 6.60 |
| ***PLANTA BAJA |  |  |  |  |
| anillo exterior | 2 | 1.4 | 2.2 | 6.16 |
| anillo exterior | 2 | 1.75 | 2.2 | 7.70 |
| Subtotal |  |  |  | 20.46 |
| ... |  |  |  |  |
| *** PLANTA PRIMERA |  |  |  |  |
| - Apertura puertas terrazas galerías laterales |  |  |  |  |
| Acceso a trasera escenario | 2 | 1 | 2.3 | 4.60 |
| Subtotal |  |  |  | 4.60 |
| Total |  |  |  | 70.71 |

**DDDF.2adbn** m2 DEMOLICIÓN FABRICA LADRILLO I/REVESTIMIENTO C/MARTILLO (12/02/2019)
816.47 m2 × 13 (13.4 con costes indirectos) = 10940.70
Demolición de tabiques de fábrica de ladrillo de espesor variable, mediante martillo neumático, con p.p de retirada de cargaderos, instalaciones, refuerzos, etc. incluida la retirada de escombros a contenedor o acopio intermedio y carga manual sobre camión o contenedor para posterior transporte a vertedero o planta de reciclado (no incluido) y p.p. de medios auxiliares y ayudas.

| Código | Ud | Descripción | Rendimiento | Precio | Importe |
|---|---|---|---|---|---|
| O01OA070 | h | Peón ordinario | 0.847 | 14.5 | 12.28 |
| P01DW050 | m3 | Agua | 0.002 | 0.9900177073624 | 0.00 |
| MMMD.1aa | h | Martll picador 80mm (maquinaria) | 0.102 | 2.9900534798116 | 0.30 |
| %0100 | % | Medios auxiliares | 1 % | 12.58 | 0.13 |
| R03TD040 | m3 | CARGA DE ESCOMBROS A MÁQINA S/CONTENEDOR-CAMION | 0.2 | 1.21 | 0.24 |
| %PM0040 | % | Pequeño material | 0.4 % | 12.95 | 0.05 |
|  |  | Total |  |  | 13 |

| Medición | Uds. | Largo | Ancho | Alto | Parcial |
|---|---|---|---|---|---|
| ****PETOS PALCOS |  |  |  |  |  |
| **PLANTA BAJA |  |  |  |  |  |
| - Palcos derecha |  |  |  |  |  |
| Frente | 1 | 13.55 |  | 1.7 | 23.04 |
| Divisiones | 4 | 2.35 |  |  | 9.40 |
| Tabique puertas palcos | 1 | 11.85 |  |  | 11.85 |
| - Palcos izquierda |  |  |  |  |  |
| Frente | 1 | 13.55 |  | 1.7 | 23.04 |
| Divisiones | 4 | 2.35 |  |  | 9.40 |
| Tabique puertas palcos | 1 | 11.85 |  |  | 11.85 |
| **ENTREPLANTA |  |  |  |  |  |
| - Palcos derecha |  |  |  |  |  |
| Frente | 1 | 11.4 |  | 0.97 | 11.06 |
| Divisiones | 4 | 2.35 |  |  | 9.40 |
| Tabique puertas palcos | 1 | 11.85 |  |  | 11.85 |
| - Palcos izquierda |  |  |  |  |  |
| Frente | 1 | 11.4 |  | 0.97 | 11.06 |
| Divisiones | 4 | 2.35 |  |  | 9.40 |
| Tabique puertas palcos | 1 | 11.85 |  |  | 11.85 |
| **PLANTA PRIMERA |  |  |  |  |  |
| - Palcos derecha |  |  |  |  |  |
| Frente | 1 | 11.4 |  | 1.04 | 11.86 |
| Divisiones | 4 | 2.35 |  |  | 9.40 |
| Tabique puertas palcos | 1 | 11.85 |  |  | 11.85 |
| - Palcos izquierda |  |  |  |  |  |
| Frente | 1 | 11.4 |  | 1.04 | 11.86 |
| Divisiones | 4 | 2.35 |  |  | 9.40 |
| Tabique puertas palcos | 1 | 11.85 |  |  | 11.85 |
| ... |  |  |  |  |  |
| --- PLANTA PRIMERA--- |  |  |  |  |  |
| -- FABRICA LADRILLO VESTIBULO |  |  |  |  |  |
| - Baño fachad. acceso principal | 1 | 1.72 |  | 4.15 | 7.14 |
|  | 1 | 2.4 |  | 4.15 | 9.96 |
|  | 1 | 4.03 |  | 4.15 | 16.72 |
| - Escalera | 1 | 6.3 |  | 4.15 | 26.15 |
| - Baño fachad. trasera a conservatorio | 1 | 1.02 |  | 4.15 | 4.23 |
|  | 1 | 3.66 |  | 4.15 | 15.19 |
|  | 1 | 1.72 |  | 4.15 | 7.14 |
| -- PUERTAS ACCESO ANTIFEATRO | 2 | 3.46 |  |  | 6.92 |
| -- PUERTA ACCESO NUECO ASEOS | 1 | 1.4 |  | 2.16 | 3.02 |
| ...... |  |  |  |  |  |
| --- PLANTA BAJO CUBIERTA--- |  |  |  |  |  |
| - Tabiques fábrica ladrillo existen | 1 | 8.98 |  |  | 8.98 |
|  | 1 | 5.1 |  |  | 5.10 |
|  | 1 | 15.09 |  |  | 15.09 |
|  | 1 | 18.13 |  |  | 18.13 |
|  | 1 | 6.94 |  |  | 6.94 |
|  | 1 | 10.27 |  |  | 10.27 |
|  | 1 | 3.38 |  |  | 3.38 |
|  | 1 | 4.23 |  |  | 4.23 |
|  | 1 | 1.74 |  |  | 1.74 |
|  | 1 | 8.82 |  |  | 8.82 |
|  | 1 | 3.13 |  |  | 3.13 |
|  | 1 | 12.93 |  |  | 12.93 |
|  | 1 | 50.58 |  |  | 50.58 |
|  | 1 | 11.46 |  |  | 11.46 |
|  | 1 | 7.67 |  |  | 7.67 |
|  | 1 | 6 |  |  | 6.00 |
|  | 1 | 5.52 |  |  | 5.52 |
| .... |  |  |  |  |  |
| *** PLANTA SÓTANO*** |  |  |  |  |  |
| -- Galerías ventilación | 1 | 19.5 |  |  | 19.50 |
|  | 1 | 17.5 |  |  | 17.50 |
|  | 1 | 6.8 |  |  | 6.80 |
| - Ventilacion junto escalera subida lateral derecho | 1 | 4.45 |  |  | 4.45 |
|  | 1 | 9.8 |  |  | 9.80 |
| -- GALERIA VENTILACIÓN LATERAL DERECHO | 1 | 2.35 |  |  | 2.35 |
|  | 1 | 20.12 |  | 2.35 | 47.28 |
| División horizontal galería | 1 | 20.12 | 1 |  | 20.12 |
| -- GALERIA VENTILACIÓN LATERAL IZQUIERDO | 1 | 2.02 |  |  | 2.02 |
|  | 1 | 6.4 |  |  | 6.40 |
|  | 1 | 3.47 |  |  | 3.47 |
|  | 1 | 1.84 |  |  | 1.84 |
|  | 1 | 6.55 |  |  | 6.55 |
| División horizontal galería | 1 | 20.6 | 1 |  | 20.60 |
|  | 1 | 20.6 |  | 2.4 | 49.44 |
| --- DIVISIONES ZONA TRASERA BAJO VESTIBULO PB | 1 | 2.73 |  |  | 2.73 |
|  | 1 | 9.67 |  |  | 9.67 |
|  | 1 | 9.77 |  |  | 9.77 |
|  | 1 | 3.3 |  |  | 3.30 |
|  | 1 | 2.8 |  |  | 2.80 |
|  | 1 | 8.35 |  |  | 8.35 |
|  | 1 | 15.99 |  |  | 15.99 |
|  | 1 | 24.56 |  |  | 24.56 |
|  | 1 | 21.72 |  |  | 21.72 |
|  | 1 | 3.2 |  |  | 3.20 |
|  | 1 | 0.4 |  |  | 0.40 |
| Subtotal |  |  |  |  | 816.47 |
| Total |  |  |  |  | 816.47 |

**AL000001** m3 DERRIBO PELDAÑEADO FÁBRICA LADRILLO I/REVESTIMIENTO C/MARTILLO (12/02/2019)
181.56 m3 × 27.87 (28.73 con costes indirectos) = 5216.22
Demolición de peldaños de escalera y gradas de fábrica de ladrillo, realizada por medios manuales, incluida la retirada de escombros a contenedor o acopio intermedio y carga manual sobre camión o contenedor para posterior transporte a vertedero o planta de reciclado (no incluido) y p.p. de medios auxiliares y ayudas.

| Código | Ud | Descripción | Rendimiento | Precio | Importe |
|---|---|---|---|---|---|
| O01OA070 | h | Peón ordinario | 1.695 | 14.5 | 24.578 |
| P01DW050 | m3 | Agua | 0.005 | 0.9900177073624 | 0.005 |
| MMMD.1aa | h | Martll picador 80mm | 0.565 | 2.9900534798116 | 1.689 |
| R03TD040 | m3 | CARGA DE ESCOMBROS A MÁQINA S/CONTENEDOR-CAMION | 1 | 1.21 | 1.210 |
| %0100 | % | Medios auxiliares | 1 % | 27.482 | 0.275 |
| %PM0040 | % | Pequeño material | 0.4 % | 27.757 | 0.111 |
|  |  | Total |  |  | 27.87 |

| Medición | Uds. | Largo | Ancho | Alto | Parcial |
|---|---|---|---|---|---|
| -- ESCALERAS ACCESO PATIO BUTACAS DESDE PB | 2 | 1.5 | 0.9 | 0.51 | 1.38 |
| -- GRADAS PALCO PLANTA 1 | 0.5 | 19.5 | 8.8 | 2.1 | 180.18 |
| Subtotal |  |  |  |  | 181.56 |
| Total |  |  |  |  | 181.56 |

**DDDF.6ban** ud LEVANTADO CARPINTERÍA EXT. EN MUROS A MANO S/APROVECH. (12/02/2019)
69 ud × 14.23 (14.67 con costes indirectos) = 1012.23
Levantado de carpintería exterior de cualquier tipo en muros de fachada, incluso marcos, hojas y accesorios, por medios manuales, incluida la retirada de escombros a contenedor o acopio intermedio y carga manual sobre camión o contenedor para posterior transporte a vertedero o planta de reciclado (no incluido) y p.p. de medios auxiliares y ayudas.

| Código | Ud | Descripción | Rendimiento | Precio | Importe |
|---|---|---|---|---|---|
| O01OA040 | h | Oficial segunda | 0.157 | 17.5 | 2.75 |
| O01OA070 | h | Peón ordinario | 0.753 | 14.5 | 10.92 |
| %0100 | % | Medios auxiliares | 1 % | 13.67 | 0.14 |
| R03TD040 | m3 | CARGA DE ESCOMBROS A MÁQINA S/CONTENEDOR-CAMION | 0.3 | 1.21 | 0.36 |
| %PM0040 | % | Pequeño material | 0.4 % | 14.17 | 0.06 |
|  |  | Total |  |  | 14.23 |

Relación comercial: ADMON: Conselleria, 13.83, Alicante, 14.54, Andalucía, 14.4, Aragón, 14.59, Asturias, 14.95, Baleares, 14.23, Canarias, 14.1, Cantabria, 14.29, Castellón, 14.15, Castilla - La Manc, 14.05, Castilla y León, 14.3, Cataluña, 14.76, Comunitat Valencia, 14.32, Extremadura, Galicia, 14.27, Madrid (Comunidad, 14.91, Murcia (Región), 14.25, Navarra (Comunidad, 14.77, País Vasco, 15.11, Rioja, La, 14.07, Valencia, 14.19

| Medición | Uds. | Parcial |
|---|---|---|
| **** VENTANAS EXTERIORES*** |  |  |
| *** PLANTA BAJA |  |  |
| - Ventanas 0,65x0,75m | 9 | 9.00 |
|  | 9 | 9.00 |
| ***ENTREPLANTA |  |  |
| - Ventanas 0,65x0,75m | 9 | 9.00 |
|  | 9 | 9.00 |
| *** PLANTA PRIMERA |  |  |
| - Ventanas 0,65x0,75 | 8 | 8.00 |
| - Ventanas 1,25x0,70m | 8 | 8.00 |
| - Rosetón | 1 | 1.00 |
| ... |  |  |
| *** PLANTA BAJO-CUBIERTA*** |  |  |
| -- Ventanas luz area proyector | 1 | 1.00 |
| -- Ventanal 3 hojas | 1 | 1.00 |
| -- Ventanal 2 hojas | 2 | 2.00 |
| ... |  |  |
| *** ROSETON |  |  |
| - Ventanas 0,60x1,30m | 12 | 12.00 |
| Subtotal |  | 69.00 |
| Total |  | 69 |

**DDDF17n** ml ARRANQ. ALFEIZAR INTERIOR VENTANAS,MEDIOS MAN.,CARGA MANUAL (18/11/2020)
12.6 ml × 7.83 (8.07 con costes indirectos) = 101.68
Arranque de alfeizar interior de ventanas de ancho aproximado 40 cm, de cualquier material, cerámicos, piedra, madera, etc, con medios manuales incluida la retirada de escombros a contenedor o acopio intermedio y carga manual sobre camión o contenedor para posterior transporte a vertedero o planta de reciclado (no incluido) y p.p. de medios auxiliares y ayudas.

| Código | Ud | Descripción | Rendimiento | Precio | Importe |
|---|---|---|---|---|---|
| O01OA060 | h | Peón especializado | 0.235 | 15.5 | 3.64 |
| O01OA070 | h | Peón ordinario | 0.235 | 14.5 | 3.41 |
| MMMD.1aa | h | Martll picador 80mm | 0.235 | 2.9900534798116 | 0.70 |
| R03TD040 | m3 | CARGA DE ESCOMBROS A MÁQINA S/CONTENEDOR-CAMION | 0.012 | 1.21 | 0.01 |
| %0050 | % | Medios auxiliares | 0.5 % | 7.76 | 0.04 |
| %PM0040 | % | Pequeño material | 0.4 % | 7.80 | 0.03 |
|  |  | Total |  |  | 7.83 |

Relación comercial: ADMON: Conselleria, 7.39, Alicante, 8.31, Andalucía, 8.13, Aragón, 8.39, Asturias, 8.88, Baleares, 7.91, Canarias, 7.74, Cantabria, 7.99, Castellón, 7.72, Castilla - La Manc, 7.67, Castilla y León, 8, Cataluña, 8.62, Comunitat Valencia, 8.03, Extremadura, Galicia, 7.96, Madrid (Comunidad, 8.83, Murcia (Región), 7.94, Navarra (Comunidad, 8.63, País Vasco, 9.1, Rioja, La, 8.33, Valencia, 7.87

| Medición | Uds. | Largo | Parcial |
|---|---|---|---|
| ***VENTANAS ENTREPLANTA*** |  |  |  |
| -- Galerías laterales palcos | 7 | 0.9 | 6.30 |
|  | 7 | 0.9 | 6.30 |
| Subtotal |  |  | 12.60 |
| Total |  |  | 12.6 |

**AL000024** m2 REPICADO PARAM.VERTICALES, INTERIORES (18/11/2020)
1986.44 m2 × 4.37 (4.5 con costes indirectos) = 8938.98
Repicado de revestimientos en paramentos verticales en interiores de enfoscado de mortero, enyesados, estucados, vinilo, texturglas, etc...incluso levantado de molduras de madera en exquinas y zócalos de zonas puntuales, con medios manuales, incluida la retirada de escombros a contenedor o acopio intermedio y carga manual sobre camión o contenedor para posterior transporte a vertedero o planta de reciclado (no incluido) y p.p. de medios auxiliares y ayudas.

| Código | Ud | Descripción | Rendimiento | Precio | Importe |
|---|---|---|---|---|---|
| O01OA070 | h | Peón ordinario | 0.297 | 14.5 | 4.31 |
| R03TD040 | m3 | CARGA DE ESCOMBROS A MÁQINA S/CONTENEDOR-CAMION | 0.015 | 1.21 | 0.02 |
| %0050 | % | Medios auxiliares | 0.5 % | 4.33 | 0.02 |
| %PM0040 | % | Pequeño material | 0.4 % | 4.35 | 0.02 |
|  |  | Total |  |  | 4.37 |

| Medición | Uds. | Largo | Ancho | Alto | Parcial |
|---|---|---|---|---|---|
| *** GALERIAS ACCESO A PALCOS |  |  |  |  |  |
| -- PLANTA BAJA |  |  |  |  |  |
| - Lateral derecho | 1 | 36.77 |  | 2.55 | 93.764 |
| - Lateral izquierdo | 1 | 36.25 |  | 2.55 | 92.438 |
| -- ENTREPLANTA |  |  |  |  |  |
| - Lateral derecho | 1 | 39.69 |  | 2.15 | 85.334 |
| - Lateral izquierdo | 1 | 40.37 |  | 2.15 | 86.796 |
| Subtotal |  |  |  |  | 358.332 |
| --PLANTA BAJA |  |  |  |  |  |
| -Pared del fondo teatro | 1 | 27.74 |  |  | 27.740 |
| a descontar puertas | -1 | 1.65 | 3.12 |  | -5.148 |
| a descontar puertas | -2 | 1.8 | 2.28 |  | -8.208 |
| -Pared palco izq | 1 | 10.88 | 2.52 |  | 27.418 |
| a descontar puerta | -1 | 0.86 | 2.3 |  | -1.978 |
| -Pared palco dcho | 1 | 10.92 | 2.52 |  | 27.518 |
| a descontar puerta | -1 | 0.86 | 2.3 |  | -1.978 |
| -Lateral boca escenario izq | 1 | 2.35 | 10.58 |  | 24.863 |
| -Lateral boca escenario dcha | 1 | 2.53 | 10.58 |  | 26.767 |
| -Fondo escenario | 1 | 36.97 | 5.14 |  | 190.026 |
| -Lateral izq fondo escenario | 1 | 8.8 | 4.85 |  | 42.680 |
| -Lateral izq fondo escenario | 1 | 1.39 | 4.85 |  | 6.742 |
| a descontar puerta | -1 | 2.19 | 2.3 |  | -5.037 |
| -Lateral dcha fondo escenario | 1 | 3.3 | 4.85 |  | 16.005 |
| -Lateral dcha fondo escenario | 1 | 0.8 | 4.85 |  | 3.880 |
| -Lateral dcha fondo escenario | 1 | 2.12 | 4.85 |  | 10.282 |
| -Lateral dcha fondo escenario | 1 | 4.8 | 4.85 |  | 23.280 |
| a descontar puerta | -1 | 1.54 | 2.1 |  | -3.234 |
| -Pared puerta ppal entrada a teatro | 1 | 3.57 | 1.92 |  | 6.854 |
| -Pared puerta dcha e izq entrada a teatro | 2 | 2.39 | 0.89 |  | 4.254 |
| -Pared baños acceso izq | 1 | 3.06 | 3.28 |  | 10.037 |
| a descontar hueco | -1 | 2.35 | 2.44 |  | -5.734 |
| -Pared baños acceso izq | 1 | 2.45 | 3.28 |  | 8.036 |
| a descontar hueco | -1 | 0.7 | 2.02 |  | -1.414 |
| -Pared baños acceso izq | 1 | 2.19 | 3.28 |  | 7.183 |
| -Pared baños acceso hueco central | 1 | 8.9 | 3 |  | 26.700 |
| -Pared baños acceso dcha | 1 | 3.06 | 3.28 |  | 10.037 |
| a descontar hueco | -1 | 2.35 | 2.44 |  | -5.734 |
| -Pared baños acceso dcha | 1 | 2.45 | 3.28 |  | 8.036 |
| a descontar hueco | -1 | 0.7 | 2.02 |  | -1.414 |
| -Pared baños acceso dcha | 1 | 2.19 | 3.28 |  | 7.183 |
| -Cuarto baños acceso izq | 1 | 22.8 | 3.28 |  | 74.784 |
| a descontar hueco | -1 | 2.35 | 2.44 |  | -5.734 |
| a descontar hueco | -1 | 0.7 | 2.02 |  | -1.414 |
| -Cuarto baños acceso dcha | 1 | 23.96 | 3.28 |  | 78.589 |
| a descontar hueco | -1 | 2.35 | 2.44 |  | -5.734 |
| a descontar hueco | -1 | 0.7 | 2.02 |  | -1.414 |
| --ENTREPLANTA |  |  |  |  |  |
| -Fondo platea ppal | 1 | 33.43 | 3.8 |  | 127.034 |
| a descontar puertas acceso platea | -2 | 1.5 | 2.17 |  | -6.510 |
| a descontar puertas acceso laterales platea | -2 | 0.84 | 2.17 |  | -3.646 |
| -Laterales platea ppal | 2 | 6.54 | 4.86 |  | 63.569 |
| -Frente circular sobre platea ppal | 1 | 14.46 |  |  | 14.460 |
| -Palco lateral izq | 1 | 14.82 | 2.23 |  | 33.049 |
| a descontar puertas acceso palco | -3 | 0.83 | 2.23 |  | -5.553 |
| -Palco lateral dcha | 1 | 14.92 | 2.23 |  | 33.272 |
| a descontar puertas acceso palco | -3 | 0.83 | 2.23 |  | -5.553 |
| --PRIMERA PLANTA |  |  |  |  |  |
| -Palco lateral izq | 1 | 15.45 | 2.32 |  | 35.844 |
| a descontar puertas acceso palco | -2 | 0.83 | 2.23 |  | -3.702 |
| -Palco lateral dcha | 1 | 15.5 | 2.322 |  | 35.991 |
| a descontar puertas acceso palco | -2 | 0.83 | 2.23 |  | -3.702 |
| -Zona entrada | 1 | 60.54 | 3.8 |  | 230.052 |
| a descontar puertas terrazas | -6 | 1.25 | 2.4 |  | -18.000 |
| a descontar puertas acceso platea | -2 | 1.5 | 2.17 |  | -6.510 |
| a descontar puertas acceso laterales platea | -2 | 0.84 | 2.54 |  | -4.267 |
| a descontar acceso escalera izq zona de peto | -1 | 1.34 | 1.76 |  | -2.358 |
| a descontar acceso escalera izq | -1 | 1.67 | 2.85 |  | -4.760 |
| a descontar acceso escalera dcha zona de peto | -1 | 1.34 | 1.76 |  | -2.358 |
| a descontar acceso escalera dcha | -1 | 1.67 | 2.85 |  | -4.760 |
| a descontar puerta acceso baño | -1 | 1.5 | 2.17 |  | -3.255 |
| a descontar puerta acceso sala junto baño | -1 | 1.7 | 2.17 |  | -3.689 |
| -Fondo escenario | 1 | 39.01 | 3 |  | 117.030 |
| a descontar ventanas | -12 | 1.25 | 0.7 |  | -10.500 |
| -Lateral izq fondo escenario | 1 | 10.3 | 3 |  | 30.900 |
| -Lateral dcha fondo escenario | 1 | 9.5 | 3 |  | 28.500 |
| --BAJOCUBIERTA |  |  |  |  |  |
| -Lateral izq sobre palcos | 1 | 11.55 | 2.5 |  | 28.875 |
| -Lateral dcho sobre palcos | 1 | 11.58 | 2.5 |  | 28.950 |
| -Fondo zona curva sobre palcos izq | 1 | 9.16 | 2.5 |  | 22.900 |
| -Fondo zona curva sobre palcos dcha | 1 | 8.96 | 2.5 |  | 22.400 |
| -Fondo escenario | 1 | 10.5 | 4.34 |  | 45.570 |
| a descontar oculo | -1 | 4.08 |  |  | -4.080 |
| -Zona instalaciones | 1 | 54.84 | 2.8 |  | 153.552 |
| -Pared curva zona instalaciones | 1 | 19.52 | 2.8 |  | 54.656 |
| Subtotal |  |  |  |  | 1628.120 |
| Total |  |  |  |  | 1986.44 |

**AL000054** m2 REPICADO PARAM.HORIZONTALES, INTERIORES (18/11/2020)
177.32 m2 × 8.28 (8.54 con costes indirectos) = 1514.31
Repicado de revestimientos en paramentos horizontales en interiores de enfoscado de mortero, enyesados, estucados, vinilo, texturglas, etc...Con medios manuales, incluida la retirada de escombros a contenedor o acopio intermedio y carga manual sobre camión o contenedor para posterior transporte a vertedero o planta de reciclado (no incluido) y p.p. de medios auxiliares y ayudas.

| Código | Ud | Descripción | Rendimiento | Precio | Importe |
|---|---|---|---|---|---|
| O01OA070 | h | Peón ordinario | 0.565 | 14.5 | 8.19 |
| R03TD040 | m3 | CARGA DE ESCOMBROS A MÁQINA S/CONTENEDOR-CAMION | 0.015 | 1.21 | 0.02 |
| %0050 | % | Medios auxiliares | 0.5 % | 8.21 | 0.04 |
| %PM0040 | % | Pequeño material | 0.4 % | 8.25 | 0.03 |
|  |  | Total |  |  | 8.28 |

| Medición | Uds. | Largo | Parcial |
|---|---|---|---|
| *** GALERIAS ACCESO A PALCOS |  |  |  |
| -- PLANTA BAJA |  |  |  |
| - Lateral derecho | 1 | 45.21 | 45.21 |
| - Lateral izquierdo | 1 | 44.7 | 44.70 |
| -- ENTREPLANTA |  |  |  |
| - Lateral derecho | 1 | 43.31 | 43.31 |
| - Lateral izquierdo | 1 | 44.1 | 44.10 |
| Subtotal |  |  | 177.32 |
| Total |  |  | 177.32 |

**DDDR.1cn** m2 DEMOLICIÓN PAVIMENTO INTERIOR EXISTENTE I/CAPA SOPORTE (12/02/2019)
553.05 m2 × 5.84 (6.02 con costes indirectos) = 3329.36
Demolición de pavimento de cualquier tipo y clase, incluso picado de capa de agarre, de espesor variable, mediante martillo neumático, incluida la retirada de escombros a contenedor o acopio intermedio y carga manual sobre camión o contenedor para posterior transporte a vertedero o planta de reciclado (no incluido) y p.p. de medios auxiliares y ayudas.

| Código | Ud | Descripción | Rendimiento | Precio | Importe |
|---|---|---|---|---|---|
| O01OA070 | h | Peón ordinario | 0.329 | 14.5 | 4.77 |
| MMMA.4ba | h | Compr diésel 4m3 (maquinaria) | 0.16 | 2.7900499025667 | 0.45 |
| MMMD.1aa | h | Martll picador 80mm | 0.16 | 2.9900534798116 | 0.48 |
| %0100 | % | Medios auxiliares | 1 % | 5.70 | 0.06 |
| R03TD040 | m3 | CARGA DE ESCOMBROS A MÁQINA S/CONTENEDOR-CAMION | 0.05 | 1.21 | 0.06 |
| %PM0040 | % | Pequeño material | 0.4 % | 5.82 | 0.02 |
|  |  | Total |  |  | 5.84 |

| Medición | Uds. | Largo | Parcial |
|---|---|---|---|
| *** PLANTA PRIMERA |  |  |  |
| -- Vestíbulo planta acceso a palcos | 1 | 144.25 | 144.25 |
| *** PLANTA BAJA |  |  |  |
| -- Vestíbulo acceso | 1 | 141.34 | 141.34 |
| -- Cortavientos | 2 | 6 | 12.00 |
| -- Galerías contorno platea | 1 | 79.25 | 79.25 |
|  | 2 | 44.4 | 88.80 |
| *** GALERIAS ACCESO A PALCOS |  |  |  |
| -- ENTREPLANTA |  |  |  |
| - Lateral derecho | 1 | 43.31 | 43.31 |
| - Lateral izquierdo | 1 | 44.1 | 44.10 |
| Subtotal |  |  | 553.05 |
| Total |  |  | 553.05 |

**R03DRS110** m2 DEMOLICIÓN DE PAVIMENTOS EXTERIORES I/CAPA SOPORTE (18/11/2020)
110 m2 × 6.26 (6.45 con costes indirectos) = 709.50
Demolición de pavimentos exteriores existentes, realizada a mano, incluida la retirada de escombros a contenedor o acopio intermedio y carga manual sobre camión o contenedor para posterior transporte a vertedero o planta de reciclado (no incluido) y p.p. de medios auxiliares y ayudas.

| Código | Ud | Descripción | Rendimiento | Precio | Importe |
|---|---|---|---|---|---|
| O01OA070 | h | Peón ordinario | 0.424 | 14.5 | 6.15 |
| R03TD040 | m3 | CARGA DE ESCOMBROS A MÁQINA S/CONTENEDOR-CAMION | 0.05 | 1.21 | 0.06 |
| %0050 | % | Medios auxiliares | 0.5 % | 6.21 | 0.03 |
| %PM0040 | % | Pequeño material | 0.4 % | 6.24 | 0.02 |
|  |  | Total |  |  | 6.26 |

Claves: transporte, escombro, mano, pavimentación, vertedero, carga, demolición, exterior, planta

| Medición | Uds. | Largo | Parcial |
|---|---|---|---|
| *** TERRAZAS PLANTA PRIMERA |  |  |  |
| -- Galerías laterales palcos | 2 | 40.45 | 80.90 |
| -- Terrazas vestíbulo planta 1 | 2 | 14.55 | 29.10 |
| Subtotal |  |  | 110.00 |
| Total |  |  | 110 |

**DDDF.6banm** ud LEVANTADO CARPINTERÍA INT. 1H EN TABIQUERÍA A MANO S/APROVECH. (12/02/2019)
32 ud × 14.6 (15.05 con costes indirectos) = 481.60
Levantado de carpintería interior de 1 hoja de cualquier tipo en tabiquería interior de cualquier clase, incluso marcos, hojas y accesorios, por medios manuales, incluso limpieza y retirada de escombros a contenedor o acopio intermedio y carga manual sobre camión o contenedor para posterior transporte a vertedero o planta de reciclado (no incluido) y p.p. de medios auxiliares y ayudas.

| Código | Ud | Descripción | Rendimiento | Precio | Importe |
|---|---|---|---|---|---|
| O01OA060 | h | Peón especializado | 0.471 | 15.5 | 7.30 |
| O01OA070 | h | Peón ordinario | 0.471 | 14.5 | 6.83 |
| %0100 | % | Medios auxiliares | 1 % | 14.13 | 0.14 |
| R03TD040 | m3 | CARGA DE ESCOMBROS A MÁQINA S/CONTENEDOR-CAMION | 0.22 | 1.21 | 0.27 |
| %PM0040 | % | Pequeño material | 0.4 % | 14.54 | 0.06 |
|  |  | Total |  |  | 14.6 |

Relación comercial: ADMON: Conselleria, 13.64, Alicante, 15.49, Andalucía, 15.13, Aragón, 15.66, Asturias, 16.62, Baleares, 14.68, Canarias, 14.35, Cantabria, 14.85, Castellón, 14.3, Castilla - La Manc, 14.21, Castilla y León, 14.87, Cataluña, 16.11, Comunitat Valencia, 14.93, Extremadura, 14.2, Galicia, 14.78, Madrid (Comunidad, 16.52, Murcia (Región), 14.75, Navarra (Comunidad, 16.13, País Vasco, 17.05, Rioja, La, 15.52, Valencia, 14.62

| Medición | Uds. | Parcial |
|---|---|---|
| **PLANTA BAJA |  |  |
| -- Acceso auditorio-lateral derecho |  |  |
| - Hojas | 6 | 6.00 |
|  | 6 | 6.00 |
| - Fijo superior | 3 | 3.00 |
| -- Acceso auditorio-lateral derecho |  |  |
| - Hojas | 6 | 6.00 |
|  | 6 | 6.00 |
| - Fijo superior | 3 | 3.00 |
| ... |  |  |
| -- ESCALERA TRASERA ESCENARIO |  |  |
| - Salida derecha | 1 | 1.00 |
| - Salida izquierda | 1 | 1.00 |
| Subtotal: ... |  | 32.00 |
| Total |  | 32 |

**DDDF.6bann** ud LEVANTADO CARPINTERÍA INT. 2H EN TABIQUERÍA A MANO S/APROVECH. (12/02/2019)
6 ud × 21.9 (22.57 con costes indirectos) = 135.42
Levantado de carpintería interior de 1 hoja de cualquier tipo en tabiquería interior de cualquier clase, incluso marcos, hojas y accesorios, por medios manuales, incluso limpieza y retirada de escombros a contenedor o acopio intermedio y carga manual sobre camión o contenedor para posterior transporte a vertedero o planta de reciclado (no incluido) y p.p. de medios auxiliares y ayudas.

| Código | Ud | Descripción | Rendimiento | Precio | Importe |
|---|---|---|---|---|---|
| O01OA060 | h | Peón especializado | 0.706 | 15.5 | 10.94 |
| O01OA070 | h | Peón ordinario | 0.706 | 14.5 | 10.24 |
| %0100 | % | Medios auxiliares | 1 % | 21.18 | 0.21 |
| R03TD040 | m3 | CARGA DE ESCOMBROS A MÁQINA S/CONTENEDOR-CAMION | 0.35 | 1.21 | 0.42 |
| %PM0040 | % | Pequeño material | 0.4 % | 21.81 | 0.09 |
|  |  | Total |  |  | 21.9 |

Relación comercial: ADMON: Conselleria, 20.46, Alicante, 23.23, Andalucía, 22.69, Aragón, 23.48, Asturias, 24.92, Baleares, 22.02, Canarias, 21.52, Cantabria, 22.27, Castellón, 21.45, Castilla - La Manc, 21.31, Castilla y León, 22.3, Cataluña, 24.17, Comunitat Valencia, 22.39, Extremadura, 21.29, Galicia, 22.17, Madrid (Comunidad, 24.78, Murcia (Región), 22.12, Navarra (Comunidad, 24.2, País Vasco, 25.56, Rioja, La, 23.28, Valencia, 21.92

| Medición | Uds. | Parcial |
|---|---|---|
| *** PLANTA PRIMERA |  |  |
| - Vestíbulo de planta- salidas a terrazas | 3 | 3.00 |
|  | 3 | 3.00 |
| Subtotal |  | 6.00 |
| Total |  | 6 |

**R03P10011** m2 LEVANTADO VIDRIO CAP. MADERA, MEDIOS MAN, CARGA MAN. (18/11/2020)
58.88 m2 × 7.87 (8.11 con costes indirectos) = 477.52
Levantado de vidrio de carpintería, con medios manuales incluso limpieza y retirada de escombros a contenedor o acopio intermedio y carga manual sobre camión o contenedor para posterior transporte a vertedero o planta de reciclado (no incluido) y p.p. de medios auxiliares y ayudas.

| Código | Ud | Descripción | Rendimiento | Precio | Importe |
|---|---|---|---|---|---|
| O01OA050 | h | Ayudante | 0.188 | 16 | 3.01 |
| O01OA070 | h | Peón ordinario | 0.329 | 14.5 | 4.77 |
| R03TD040 | m3 | CARGA DE ESCOMBROS A MÁQINA S/CONTENEDOR-CAMION | 0.015 | 1.21 | 0.02 |
| %0050 | % | Medios auxiliares | 0.5 % | 7.80 | 0.04 |
| %PM0040 | % | Pequeño material | 0.4 % | 7.84 | 0.03 |
|  |  | Total |  |  | 7.87 |

Claves: material, restauración, marco, transporte, herraje, recuperable, almacén, hoja, levantar, accesorio, capialzado

| Medición | Uds. | Largo | Alto | Parcial |
|---|---|---|---|---|
| *** VIDRIOS PUERTAS |  |  |  |  |
| -- PUERTAS ACCESO PLANTA BAJA |  |  |  |  |
| -- Acceso derecha- principal |  |  |  |  |
| - Hojas | 6 | 0.65 | 2.05 | 8.00 |
|  | 6 | 0.65 | 2.05 | 8.00 |
| - Fijo superior | 2 | 1.89 |  | 3.78 |
|  | 1 | 2.42 |  | 2.42 |
| -- Acceso izquierda- lado conservatorio |  |  |  |  |
| - Hojas | 6 | 0.65 | 2.05 | 8.00 |
|  | 6 | 0.65 | 2.05 | 8.00 |
| - Fijo superior | 2 | 1.89 |  | 3.78 |
|  | 1 | 2.42 |  | 2.42 |
| -- Carpintería sobre escalera subida a P1 | 4 | 0.38 | 0.5 | 0.76 |
|  | 4 | 0.38 | 0.5 | 0.76 |
| -- PUERTAS ACCESO PLANTA PRIMERA-TERRAZAS |  |  |  |  |
| -- Terraza derecha e izquierda |  |  |  |  |
| - Hojas | 6 | 0.48 | 2.25 | 6.48 |
|  | 6 | 0.48 | 2.25 | 6.48 |
| Subtotal |  |  |  | 58.88 |
| Total |  |  |  | 58.88 |

**R03DPM070** ud ARRANCADO PRECERCOS / CERCOS DE PUERTAS (18/11/2020)
31 ud × 3.8 (3.92 con costes indirectos) = 121.52
Arrancado de precercos o cercos de puertas de carpintería de madera, con retirada y apilado del material para su posterior desecho, incluso limpieza y retirada de escombros a contenedor o acopio intermedio y carga manual sobre camión o contenedor para posterior transporte a vertedero o planta de reciclado (no incluido) y p.p. de medios auxiliares y ayudas.

| Código | Ud | Descripción | Rendimiento | Precio | Importe |
|---|---|---|---|---|---|
| O01OA060 | h | Peón especializado | 0.235 | 15.5 | 3.64 |
| R03TD040 | m3 | CARGA DE ESCOMBROS A MÁQINA S/CONTENEDOR-CAMION | 0.1 | 1.21 | 0.12 |
| %0050 | % | Medios auxiliares | 0.5 % | 3.76 | 0.02 |
| %PM0040 | % | Pequeño material | 0.4 % | 3.78 | 0.02 |
|  |  | Total |  |  | 3.8 |

Claves: material, transporte, almacén, cerco, puerta, madero, vertedero, medio, auxiliar, elevación, desechar, precerco, carpintería
Relación comercial: ADMON: Conselleria, 3.35, Alicante, 4.28, Andalucía, 4.1, Aragón, 4.36, Asturias, 4.84, Baleares, 3.88, Canarias, 3.7, Cantabria, 3.96, Castellón, 3.68, Castilla - La Manc, 3.63, Castilla y León, 3.97, Cataluña, 4.59, Comunitat Valencia, 4, Extremadura, Galicia, 3.93, Madrid (Comunidad, 4.79, Murcia (Región), 3.91, Navarra (Comunidad, 4.6, País Vasco, 5.06, Rioja, La, 4.3, Valencia, 3.84

| Medición | Uds. | Parcial |
|---|---|---|
| *** PREMARCOS PUERTAS PALCOS |  |  |
| -- PLANTA BAJA | 6 | 6.00 |
| -- ENTREPLANTA | 6 | 6.00 |
| -- PLANTA PRIMERA | 6 | 6.00 |
| *** PREMARCOS PUERTA |  |  |
| - Planta baja acceso patio butacas | 1 | 1.00 |
| ... |  |  |
| *** PLANTA BAJO-CUBIERTA |  |  |
| - Premarcos puertas/ventanas | 5 | 5.00 |
|  | 4 | 4.00 |
|  | 1 | 1.00 |
| Subtotal |  | 29.00 |
| *** PLANTA PRIMERA |  |  |
| - Premarcos puertas aseos | 2 | 2.00 |
| Subtotal |  | 2.00 |
| Total |  | 31 |

**DDDR.5an** m2 DEMOLICIÓN DE ALICATADOS Y APLACADOS MURO INTER (25/07/2006)
245.84 m2 × 4.64 (4.78 con costes indirectos) = 1175.12
Demolición de alicatados y aplacados, hasta la completa eliminación de placa y mortero de agarre, ejecutado de manera manual, incluso limpieza y retirada de escombros a contenedor o acopio intermedio y carga manual sobre camión o contenedor para posterior transporte a vertedero o planta de reciclado (no incluido) y p.p. de medios auxiliares y ayudas.

| Código | Ud | Descripción | Rendimiento | Precio | Importe |
|---|---|---|---|---|---|
| O01OA070 | h | Peón ordinario | 0.311 | 14.5 | 4.51 |
| %0200 | % | Medios auxiliares (25/07/2006) | 2 % | 4.51 | 0.09 |
| R03TD040 | m3 | CARGA DE ESCOMBROS A MÁQINA S/CONTENEDOR-CAMION | 0.02 | 1.21 | 0.02 |
| %PM0040 | % | Pequeño material | 0.4 % | 4.62 | 0.02 |
|  |  | Total |  |  | 4.64 |

Claves: placa, escombro, acopiar, alicatado, construcción, carga, demolición, transporte, contenedor

| Medición | Uds. | Largo | Alto | Parcial |
|---|---|---|---|---|
| -- PLANTA BAJA-- |  |  |  |  |
| - Pasillo alicatado detrás patio butacas |  |  |  |  |
| Perímetro | 1 | 52.7 | 3.1 | 163.37 |
| Pilares escalera entrada | 2 | 0.9 | 3.1 | 5.58 |
| .. |  |  |  |  |
| --- PLANTA PRIMERA--- |  |  |  |  |
| - Baño vestíbulo planta | 1 | 19.05 | 2.2 | 41.91 |
| ... |  |  |  |  |
| --- PLANTA BAJO-CUBIERTA--- |  |  |  |  |
| - Área proyectores | 1 | 11.02 | 2.8 | 30.86 |
|  | 1 | 3.4 | 0.55 | 1.87 |
|  | 2 | 0.5 | 2.25 | 2.25 |
| Subtotal |  |  |  | 245.84 |
| Total |  |  |  | 245.84 |

**DDDR.4dn** m2 DEMOLICIÓN FALSO TECHO PLACA ESCAYOLA/YESO+PERFILERÍA (25/07/2006)
190.98 m2 × 3.62 (3.73 con costes indirectos) = 712.36
Demolición de falso techo continuo o modular, formado por placas de escayola o yeso o material similar, por medios manuales, incluso p.p. de demolición de molduras decorativas, retirada de tiras de esparto, fijaciones, incluso limpieza y retirada de escombros a contenedor o acopio intermedio y carga manual sobre camión o contenedor para posterior transporte a vertedero o planta de reciclado (no incluido) y p.p. de medios auxiliares y ayudas.

| Código | Ud | Descripción | Rendimiento | Precio | Importe |
|---|---|---|---|---|---|
| O01OA070 | h | Peón ordinario | 0.235 | 14.5 | 3.41 |
| %0300 | % | Medios auxiliares | 3 % | 3.41 | 0.10 |
| R03TD040 | m3 | CARGA DE ESCOMBROS A MÁQINA S/CONTENEDOR-CAMION | 0.08 | 1.21 | 0.10 |
| %PM0040 | % | Pequeño material | 0.4 % | 3.61 | 0.01 |
|  |  | Total |  |  | 3.62 |

| Medición | Uds. | Largo | Ancho | Parcial |
|---|---|---|---|---|
| *** PLACOS PLANTA 1 |  |  |  |  |
| - Palco lateral derecho | 1 | 23.05 |  | 23.05 |
| - Palco lateral izquierdo | 1 | 23.05 |  | 23.05 |
| .... |  |  |  |  |
| *** PLANTA BAJA |  |  |  |  |
| -- Vestíbulo acceso auditorio |  |  |  |  |
| - Fajas laterales | 1 | 9.5 | 3 | 28.50 |
|  | 1 | 9.5 | 3 | 28.50 |
| - Faja perimetral área central | 1 | 38.6 | 0.4 | 15.44 |
| ......... |  |  |  |  |
| **** PLANTA PRIMERA |  |  |  |  |
| -- Vestíbulo acceso auditorio |  |  |  |  |
| - Fajas laterales | 1 | 9.5 | 3 | 28.50 |
|  | 1 | 9.5 | 3 | 28.50 |
| - Faja perimetral área central | 1 | 38.6 | 0.4 | 15.44 |
| Subtotal |  |  |  | 190.98 |
| Total |  |  |  | 190.98 |

**dem enc** m DEMOLICIÓN RECUBRIMIENTO VIGAS (25/07/2006)
6.46 m × 5.97 (6.15 con costes indirectos) = 39.73
Desmontado recubrimiento de vigas formado por yeso, escayola o ladrillo, por medios manuales, incluso limpieza y retirada de escombros a contenedor o acopio intermedio y carga manual sobre camión o contenedor para posterior transporte a vertedero o planta de reciclado (no incluido) y p.p. de medios auxiliares y ayudas.

| Código | Ud | Descripción | Rendimiento | Precio | Importe |
|---|---|---|---|---|---|
| O01OA060 | h | Peón especializado | 0.287 | 15.5 | 4.45 |
| O01OA070 | h | Peón ordinario | 0.026 | 14.5 | 0.38 |
| MMMA10a | h | Camión <10 tm 8 m3 (maquinaria) | 0.056 | 16.260290830012 | 0.91 |
| %0200 | % | Medios auxiliares | 2 % | 5.74 | 0.11 |
| R03TD040 | m3 | CARGA DE ESCOMBROS A MÁQINA S/CONTENEDOR-CAMION | 0.08 | 1.21 | 0.10 |
| %PM0040 | % | Pequeño material | 0.4 % | 5.95 | 0.02 |
|  |  | Total |  |  | 5.97 |

Relación comercial: ADMON: Conselleria, 5.42, Alicante, 6.58, Andalucía, 6.35, Aragón, 6.68, Asturias, 7.27, Baleares, 6.07, Canarias, 5.86, Cantabria, 6.17, Castellón, 5.83, Castilla - La Manc, 5.77, Castilla y León, 6.19, Cataluña, 6.96, Comunitat Valencia, 6.22, Extremadura, 5.76, Galicia, 6.13, Madrid (Comunidad, 7.22, Murcia (Región), 6.11, Navarra (Comunidad, 6.97, País Vasco, 7.55, Rioja, La, 6.6, Valencia, 6.03

| Medición | Uds. | Largo | Alto | Parcial |
|---|---|---|---|---|
| *** PLANTA PRIMERA |  |  |  |  |
| - Vestíbulo planta | 1 | 6.8 | 0.95 | 6.46 |
| Subtotal |  |  |  | 6.46 |
| Total |  |  |  | 6.46 |

**AL000033** m2 ARRANQ.REVESTIM HORIZONTAL TECHO MADERA,MED MAN.,CARGA MANUAL (18/11/2020)
12 m2 × 7.18 (7.4 con costes indirectos) = 88.80
Arranque de artesonado en techo de madera existentes, por medios manuales incluso limpieza y retirada de escombros a contenedor o acopio intermedio y carga manual sobre camión o contenedor para posterior transporte a vertedero o planta de reciclado (no incluido) y p.p. de medios auxiliares y ayudas.

| Código | Ud | Descripción | Rendimiento | Precio | Importe |
|---|---|---|---|---|---|
| O01OA060 | h | Peón especializado | 0.235 | 15.5 | 3.64 |
| O01OA070 | h | Peón ordinario | 0.235 | 14.5 | 3.41 |
| R03TD040 | m3 | CARGA DE ESCOMBROS A MÁQINA S/CONTENEDOR-CAMION | 0.05 | 1.21 | 0.06 |
| %0050 | % | Medios auxiliares | 0.5 % | 7.11 | 0.04 |
| %PM0040 | % | Pequeño material | 0.4 % | 7.15 | 0.03 |
|  |  | Total |  |  | 7.18 |

Relación comercial: ADMON: Conselleria, 6.73, Alicante, 7.66, Andalucía, 7.48, Aragón, 7.74, Asturias, 8.22, Baleares, 7.26, Canarias, 7.09, Cantabria, 7.34, Castellón, 7.07, Castilla - La Manc, 7.02, Castilla y León, 7.35, Cataluña, 7.97, Comunitat Valencia, 7.38, Extremadura, Galicia, 7.31, Madrid (Comunidad, 8.17, Murcia (Región), 7.29, Navarra (Comunidad, 7.98, País Vasco, 8.43, Rioja, La, 7.68, Valencia, 7.22

| Medición | Uds. | Largo | Parcial |
|---|---|---|---|
| *** TECHO CORTAVIENTOS ACCESO PLANTA BAJA | 2 | 6 | 12.00 |
| Total |  |  | 12 |

**DRT080** ml LEVANTADO BAQUETON MADERA C/RECUPERACION (18/11/2020)
150.4 ml × 1.77 (1.82 con costes indirectos) = 273.73
Levantado de baquetón de madera ubicado en palcos, de cualquier espesor y ancho, con medions manuales, para su posterior recuperación, incluidos los elementos de sujeción y el transporte de los elementos a lugar de acopio para su posterior reutilización, p.p. incluso limpieza y retirada de escombros a contenedor o acopio intermedio y carga manual sobre camión o contenedor para posterior transporte a vertedero o planta de reciclado (no incluido) y p.p. de medios auxiliares y ayudas.

| Código | Ud | Descripción | Rendimiento | Precio | Importe |
|---|---|---|---|---|---|
| O01OA030 | h. | Oficial primera | 0.053 | 18.5 | 0.98 |
| O01OA070 | h | Peón ordinario | 0.053 | 14.5 | 0.77 |
| R03TD040 | m3 | CARGA DE ESCOMBROS A MÁQINA S/CONTENEDOR-CAMION | 0.001 | 1.21 | 0.00 |
| %0050 | % | Medios auxiliares | 0.5 % | 1.75 | 0.01 |
| %PM0040 | % | Pequeño material | 0.4 % | 1.76 | 0.01 |
|  |  | Total |  |  | 1.77 |

| Medición | Uds. | Largo | Parcial |
|---|---|---|---|
| ****PETOS PALCOS |  |  |  |
| **PLANTA BAJA |  |  |  |
| - Palcos derecha |  |  |  |
| Frente | 1 | 13.55 | 13.55 |
| Divisiones | 4 | 2.45 | 9.80 |
| - Palcos izquierda |  |  |  |
| Frente | 1 | 13.55 | 13.55 |
| Divisiones | 4 | 2.45 | 9.80 |
| **ENTREPLANTA |  |  |  |
| - Palcos derecha |  |  |  |
| Frente | 1 | 11.4 | 11.40 |
| Divisiones | 4 | 2.45 | 9.80 |
| - Palcos izquierda |  |  |  |
| Frente | 1 | 11.4 | 11.40 |
| Divisiones | 4 | 2.45 | 9.80 |
| **PLANTA PRIMERA |  |  |  |
| - Palcos derecha |  |  |  |
| Frente | 1 | 11.4 | 11.40 |
| Divisiones | 4 | 2.45 | 9.80 |
| - Palcos izquierda |  |  |  |
| Frente | 1 | 11.4 | 11.40 |
| Divisiones | 4 | 2.45 | 9.80 |
| - Palco frontal |  |  |  |
|  | 1 | 18.9 | 18.90 |
| Subtotal |  |  | 150.40 |
| Total |  |  | 150.4 |

**DDDF.8ban** m LEVANTADO BARANDILLA CERRAJERÍA S/APROV (25/07/2006)
13 m × 16.78 (17.3 con costes indirectos) = 224.90
Levantado de barandillas de cerrajería, incluso garras de anclaje, pasamanos y accesorios,por medios manuales, incluso limpieza y retirada de escombros a contenedor o acopio intermedio y carga manual sobre camión o contenedor para posterior transporte a vertedero o planta de reciclado (no incluido) y p.p. de medios auxiliares y ayudas.

| Código | Ud | Descripción | Rendimiento | Precio | Importe |
|---|---|---|---|---|---|
| O01OB130 | h | Oficial 1ª cerrajero | 0.313 | 18.5 | 5.79 |
| O01OB140 | h | Ayudante cerrajero (mano de obra; 18/11/2020) | 0.628 | 16 | 10.05 |
| M12R010 | h | Radial Disco 230 mm 1900 W (maquinaria) | 0.313 | 0.8900159187399 | 0.28 |
| %0300 | % | Medios auxiliares | 3 % | 16.12 | 0.48 |
| R03TD040 | m3 | CARGA DE ESCOMBROS A MÁQINA S/CONTENEDOR-CAMION | 0.088 | 1.21 | 0.11 |
| %PM0040 | % | Pequeño material | 0.4 % | 16.71 | 0.07 |
|  |  | Total |  |  | 16.78 |

| Medición | Uds. | Largo | Parcial |
|---|---|---|---|
| ** PLANTA BAJA |  |  |  |
| -- ESCALERA TRASERA ESCENARIO |  |  |  |
| - Salida derecha | 1 | 4.2 | 4.20 |
| .... |  |  |  |
| ** PLANTA BAJO-CUBIERTA |  |  |  |
| - Escalera acceso bajo-cubierta | 1 | 3.55 | 3.55 |
|  | 1 | 0.25 | 0.25 |
|  | 1 | 0.6 | 0.60 |
| - Acceso plataforma proyectores | 1 | 3.4 | 3.40 |
|  | 1 | 1 | 1.00 |
| Subtotal |  |  | 13.00 |
| Total |  |  | 13 |

**R03DPT010** m2 RETIRADA DE REJA / VALLA METÁLICA (18/11/2020)
16.58 m2 × 7.43 (7.66 con costes indirectos) = 127.00
Desmontado y retirada de reja o vallado metálico, incluyendo garras de anclaje, placas de fijación y accesorios, incluso limpieza y retirada de escombros a contenedor o acopio intermedio y carga manual sobre camión o contenedor para posterior transporte a vertedero o planta de reciclado (no incluido) y p.p. de medios auxiliares y ayudas.

| Código | Ud | Descripción | Rendimiento | Precio | Importe |
|---|---|---|---|---|---|
| O01OB130 | h | Oficial 1ª cerrajero | 0.141 | 18.5 | 2.61 |
| O01OB140 | h | Ayudante cerrajero | 0.282 | 16 | 4.51 |
| M12R010 | h | Radial Disco 230 mm 1900 W | 0.141 | 0.8900159187399 | 0.13 |
| R03TD040 | m3 | CARGA DE ESCOMBROS A MÁQINA S/CONTENEDOR-CAMION | 0.088 | 1.21 | 0.11 |
| %0050 | % | Medios auxiliares | 0.5 % | 7.36 | 0.04 |
| %PM0040 | % | Pequeño material | 0.4 % | 7.40 | 0.03 |
|  |  | Total |  |  | 7.43 |

Claves: fijación, anclaje, clasificación, reja, valla, metal, garra, placa, auxiliar, material, medio, desmontable, accesorio, elevación, vertedero, almacén, transporte, desechar

| Medición | Uds. | Largo | Ancho | Parcial |
|---|---|---|---|---|
| *** PLANTA BAJA |  |  |  |  |
| - Ventanas 0,65x0,75m | 9 | 0.65 | 0.75 | 4.39 |
|  | 9 | 0.65 | 0.75 | 4.39 |
| ***ENTREPLANTA |  |  |  |  |
| - Ventanas 0,65x0,75m | 8 | 0.65 | 0.75 | 3.90 |
|  | 8 | 0.65 | 0.75 | 3.90 |
| Subtotal |  |  |  | 16.58 |
| Total |  |  |  | 16.58 |

**ROS07** ud LEVANTADO REJILLAS EN MURO EXT, MEDIOS MAN, CARGA MAN. (18/11/2020)
5 ud × 7.26 (7.48 con costes indirectos) = 37.40
Levantado de rejillas metálicas de diversas dimensiones, en cualquier tipo de muro, incluido marco, por medios manuales, incluso limpieza y retirada de escombros a contenedor o acopio intermedio y carga manual sobre camión o contenedor para posterior transporte a vertedero o planta de reciclado (no incluido) y p.p. de medios auxiliares y ayudas.

| Código | Ud | Descripción | Rendimiento | Precio | Importe |
|---|---|---|---|---|---|
| O01OA050 | h | Ayudante | 0.235 | 16 | 3.76 |
| O01OA070 | h | Peón ordinario | 0.235 | 14.5 | 3.41 |
| R03TD040 | m3 | CARGA DE ESCOMBROS A MÁQINA S/CONTENEDOR-CAMION | 0.015 | 1.21 | 0.02 |
| %0050 | % | Medios auxiliares | 0.5 % | 7.19 | 0.04 |
| %PM0040 | % | Pequeño material | 0.4 % | 7.23 | 0.03 |
|  |  | Total |  |  | 7.26 |

| Medición | Uds. | Parcial |
|---|---|---|
| ***ENTREPLANTA |  |  |
| - Rejillas conducto ventilación sotano-fondo escena | 4 | 4.00 |
| ... |  |  |
| *** PLANTA BAJO-CUBIERTA*** |  |  |
| - Rejilla entrada luz cubierta | 1 | 1.00 |
| Subtotal |  | 5.00 |
| Total |  | 5 |

**ROS12** ml ARRANQ. PASAMANOS ESCALERA, MEDIOS MAN.,CARG.MAN. (18/11/2020)
16.8 ml × 5.73 (5.91 con costes indirectos) = 99.29
Levantado de pasamanos recibido a paramento, realizado a mano, sin recuperación, incluso limpieza y retirada de escombros a contenedor o acopio intermedio y carga manual sobre camión o contenedor para posterior transporte a vertedero o planta de reciclado (no incluido) y p.p. de medios auxiliares y ayudas.

| Código | Ud | Descripción | Rendimiento | Precio | Importe |
|---|---|---|---|---|---|
| O01OA050 | h | Ayudante | 0.185 | 16 | 2.96 |
| O01OA070 | h | Peón ordinario | 0.185 | 14.5 | 2.68 |
| R03TD040 | m3 | CARGA DE ESCOMBROS A MÁQINA S/CONTENEDOR-CAMION | 0.035 | 1.21 | 0.04 |
| %0050 | % | Medios auxiliares | 0.5 % | 5.68 | 0.03 |
| %PM0040 | % | Pequeño material | 0.4 % | 5.71 | 0.02 |
|  |  | Total |  |  | 5.73 |

| Medición | Uds. | Largo | Parcial |
|---|---|---|---|
| ***PASAMANOS |  |  |  |
| - Escaleras PB a P1 | 2 | 8.4 | 16.80 |
| Subtotal |  |  | 16.80 |
| Total |  |  | 16.8 |

**R03DDV150** ud DESMONTADO PIEZA ORNAMENTAL PALCOS C/RECUPERACION (18/11/2020)
8 ud × 83.68 (86.26 con costes indirectos) = 690.08
Desmontado de pieza ornamental, ubicada en las actuales puertas de acceso a palcos, con recuperación del material desmontado para su restauración o reutilización, incluso limpieza y retirada de escombros a contenedor o acopio intermedio y carga manual sobre camión o contenedor para posterior transporte a vertedero o planta de reciclado (no incluido) y p.p. de medios auxiliares y ayudas.

| Código | Ud | Descripción | Rendimiento | Precio | Importe |
|---|---|---|---|---|---|
| O01OB080 | h | Ayudante cantero (mano de obra; 18/11/2020) | 0.994 | 16 | 15.90 |
| O01OA070 | h | Peón ordinario | 3.977 | 14.5 | 57.67 |
| M02GE010 | h. | Grúa telescópica autoprop. 20 t. (maquinaria) | 0.235 | 39.830712408326 | 9.36 |
| R03TD040 | m3 | CARGA DE ESCOMBROS A MÁQINA S/CONTENEDOR-CAMION | 0.01 | 1.21 | 0.01 |
| %0050 | % | Medios auxiliares | 0.5 % | 82.94 | 0.41 |
| %PM0040 | % | Pequeño material | 0.4 % | 83.35 | 0.33 |
|  |  | Total |  |  | 83.68 |

Claves: ornamental, máximo, material, restauración, escombro, carga, transporte, recuperable, planta, pieza, desmontable, vertedero

| Medición | Uds. | Parcial |
|---|---|---|
| Adornos palcos planta 1 | 4 | 4.00 |
|  | 4 | 4.00 |
| Subtotal |  | 8.00 |
| Total |  | 8 |

**R03DMW0100n** ud RETIRADA PERCHERO PASILLO PLANTA BAJA S/RECUPERACION (18/11/2020)
14 ud × 1.63 (1.68 con costes indirectos) = 23.52
Retirada de mobiliario y enseres existentes para despejar el área a actuar, realizado por medios manuales, incluso limpieza y retirada de escombros a contenedor o acopio intermedio y carga manual sobre camión o contenedor para posterior transporte a vertedero o planta de reciclado (no incluido) y p.p. de medios auxiliares y ayudas.

| Código | Ud | Descripción | Rendimiento | Precio | Importe |
|---|---|---|---|---|---|
| O01OA070 | h | Peón ordinario | 0.11 | 14.5 | 1.60 |
| R03TD040 | m3 | CARGA DE ESCOMBROS A MÁQINA S/CONTENEDOR-CAMION | 0.01 | 1.21 | 0.01 |
| %0050 | % | Medios auxiliares | 0.5 % | 1.61 | 0.01 |
| %PM0040 | % | Pequeño material | 0.4 % | 1.62 | 0.01 |
|  |  | Total |  |  | 1.63 |

Claves: transporte, manual, carga, residuo, pie, medio, área, limpieza, mobiliario, almacén, almacenar

| Medición | Uds. | Parcial |
|---|---|---|
| *** PASILLOS TRASERA PALCOS PLANTA BAJA | 7 | 7.00 |
|  | 7 | 7.00 |
| Subtotal |  | 14.00 |
| Total |  | 14 |

**DRF010** m2 ELIMINACION ENFOSCADO EN PARAMENTO EXTERIOR (18/11/2020)
1012.79 m2 × 7.6 (7.83 con costes indirectos) = 7930.15
Eliminación de enfoscado de cemento, aplicado sobre paramento vertical exterior de hasta 3 m de altura, con medios manuales, sin deteriorar la superficie soporte, que quedará al descubierto y preparada para su posterior revestimiento, incluso limpieza y retirada de escombros a contenedor o acopio intermedio y carga manual sobre camión o contenedor para posterior transporte a vertedero o planta de reciclado (no incluido) y p.p. de medios auxiliares y ayudas.

| Código | Ud | Descripción | Rendimiento | Precio | Importe |
|---|---|---|---|---|---|
| O01OA070 | h | Peón ordinario | 0.518 | 14.5 | 7.51 |
| R03TD040 | m3 | CARGA DE ESCOMBROS A MÁQINA S/CONTENEDOR-CAMION | 0.015 | 1.21 | 0.02 |
| %0050 | % | Medios auxiliares | 0.5 % | 7.53 | 0.04 |
| %PM0040 | % | Pequeño material | 0.4 % | 7.57 | 0.03 |
|  |  | Total |  |  | 7.6 |

| Medición | Uds. | Largo | Ancho | Alto | Parcial |
|---|---|---|---|---|---|
| Subtotal: *** AUDITORIO |  |  |  |  | 0.00 |
| Perimetro cuerpo bajo cubierta cupula ppal | 1 | 77.17 | 2.64 |  | 203.73 |
| **a descontar banda perimetral piedra | -1 | 77.17 | 0.7 |  | -54.02 |
| **a descontar bandas verticales piedra | -8 | 0.8 | 1.94 |  | -12.42 |
| Frente bajo cubierta a 2 aguas tras escenario | 1 | 11.83 | 11.2 |  | 132.50 |
| Frente bajo cubierta a 2 aguas tras escenario laterales | 2 | 10.65 | 1.9 |  | 40.47 |
| **a descontar roseton | -1 | 2.55 |  |  | -2.55 |
| Fachada cub inclinada tras escenario lateral izquierdo | 1 | 22.28 | 7.42 |  | 165.32 |
| **a descontar ventanas | -6 | 1.25 | 0.7 |  | -5.25 |
| **a descontar banda piedra | -1 | 13.12 | 0.3 |  | -3.94 |
| Cuerpo ppal auditorio abajo izq | 1 | 20.12 | 5.11 |  | 102.81 |
| **a descontar venatanas | -12 | 0.65 | 0.75 |  | -5.85 |
| Cuerpo ppal auditorio arriba izq | 1 | 20.12 | 4.15 |  | 83.50 |
| Barandilla | 2 | 12.66 | 0.66 |  | 16.71 |
| Pared interior larga terraza | 1 | 9.53 | 4.15 |  | 39.55 |
| Pared interior laterales terraza | 2 | 3.19 | 4.15 |  | 26.48 |
| **a descontar hueco terraza | -1 | 12.66 | 3.85 |  | -48.74 |
| **a descontar ventanas | -2 | 0.65 | 0.75 |  | -0.98 |
| Cuerpo ppal auditorio abajo dcha | 1 | 20.33 | 5.11 |  | 103.89 |
| **a descontar ventanas | -12 | 0.65 | 0.75 |  | -5.85 |
| Cuerpo ppal auditorio arriba dcha | 1 | 20.33 | 4.15 |  | 84.37 |
| Barandilla | 2 | 12.66 | 0.66 |  | 16.71 |
| Pared interior larga terraza | 1 | 9.53 | 4.15 |  | 39.55 |
| Pared interior laterales terraza | 2 | 3.19 | 4.15 |  | 26.48 |
| **a descontar hueco terraza | -1 | 12.66 | 3.85 |  | -48.74 |
| **a descontar ventanas | -2 | 0.65 | 0.75 |  | -0.98 |
| Interior terraza izq cuerpo rectangular | 5 | 1.25 | 1.04 |  | 6.50 |
| Interior terraza izq cuerpo rectangular | 2 | 2.14 | 1.25 |  | 5.35 |
| Cuerpo rectangular lat izq | 1 | 9.78 | 4.81 |  | 47.04 |
| **a descontar banda piedra | -1 | 0.2 | 4.81 |  | -0.96 |
| **a descontar ventanas | -6 | 0.65 | 0.75 |  | -2.93 |
| Cuerpo rectangular paños torres izq arriba | 2 | 1.87 | 3.01 |  | 11.26 |
| **a descontar ventanas | -2 | 0.65 | 0.75 |  | -0.98 |
| Cuerpo rectangular lat dcha | 1 | 9.78 | 4.81 |  | 47.04 |
| **a descontar banda piedra | -1 | 0.2 | 4.81 |  | -0.96 |
| **a descontar ventanas | -6 | 0.65 | 0.75 |  | -2.93 |
| Cuerpo rectangular paños torres dcha arriba | 2 | 1.87 | 3.01 |  | 11.26 |
| **a descontar ventanas | -2 | 0.65 | 0.75 |  | -0.98 |
| Base columnas terrazas | 8 | 0.43 | 0.43 | 0.9 | 1.33 |
| Subtotal |  |  |  |  | 1012.79 |
| Total |  |  |  |  | 1012.79 |

**DDDI.9aan** ud DESMONTADO INST. SANEAMIENTO MEDIA (25/07/2006)
17 ud × 80.77 (83.26 con costes indirectos) = 1415.42
Desmontado de red de instalación saneamiento, en interior y sótanos existentes, con grado de complejidad media sin recuperación de elementos, desagües, sifones, canalizaciones, colectores, bajantes, codos y t, llaves, etc para una superficie aproximada de 100 m2, con retirada y carga manual de escombros sobre camión o contenedor y carga manual sobre camión o contenedor y p.p. de medios auxiliares y ayudas.

| Código | Ud | Descripción | Rendimiento | Precio | Importe |
|---|---|---|---|---|---|
| O01OB180 | h | Oficial 2ª fontanero calefactor (mano de obra; 18/11/2020) | 0.791 | 17.5 | 13.84 |
| O01OA070 | h | Peón ordinario | 4.27 | 14.5 | 61.92 |
| %0300 | % | Medios auxiliares | 3 % | 75.76 | 2.27 |
| R03TD040 | m3 | CARGA DE ESCOMBROS A MÁQINA S/CONTENEDOR-CAMION | 2 | 1.21 | 2.42 |
| %PM0040 | % | Pequeño material | 0.4 % | 80.45 | 0.32 |
|  |  | Total |  |  | 80.77 |

Relación comercial: ADMON: Conselleria, 77.99, Alicante, 79.09, Andalucía, 79.75, Aragón, 80.65, Asturias, 82.26, Baleares, 79, Canarias, 78.45, Cantabria, 79.29, Castellón, 79.7, Castilla - La Manc, 78.21, Castilla y León, 79.32, Cataluña, 81.4, Comunitat Valencia, 79.4, Extremadura, 78.19, Galicia, 79.18, Madrid (Comunidad, 82.09, Murcia (Región), 79.13, Navarra (Comunidad, 81.43, País Vasco, 82.96, Rioja, La, 80.41, Valencia, 79.57

| Medición | Uds. | Parcial |
|---|---|---|
| *** SÓTANO -1 | 15 | 15.00 |
| ** AUDITORIO | 2 | 2.00 |
| Subtotal |  | 17.00 |
| Total |  | 17 |

**E01DIS020N** ud DEMOLICION RED SANEAMIENTO ENTERRADO (18/11/2020)
27 ud × 393.69 (405.82 con costes indirectos) = 10957.14
Demolición completa de red de colectores de saneamiento enterrados, de tubos u ovoides de hormigón, se incluyen arquetas y pozos de ladrillo, realizado con retro-pala con martillo rompedor,para una superficie aproximada de 100 m2, incluso limpieza y retirada de escombros a pie de carga, sin la excavación previa para descubrirlos, sin transporte al vertedero y con p.p. de medios auxiliares.

| Código | Ud | Descripción | Rendimiento | Precio | Importe |
|---|---|---|---|---|---|
| O01OA060 | h | Peón especializado | 7.626 | 15.5 | 118.20 |
| M05RN060 | h. | Retro-pala con martillo rompedor | 7.626 | 35.640637465045 | 271.80 |
| R03TD040 | m3 | CARGA DE ESCOMBROS A MÁQINA S/CONTENEDOR-CAMION | 0.15 | 1.21 | 0.18 |
| %0050 | % | Medios auxiliares | 0.5 % | 390.18 | 1.95 |
| %PM0040 | % | Pequeño material | 0.4 % | 392.13 | 1.57 |
|  |  | Total |  |  | 393.69 |

Claves: limpieza, diámetro, tubo, saneamiento, colector, escombro, carga, entibación, hormigón, martillo, pie, eléctrico, medio, vertedero, transporte, previo, excavación, auxiliar, demolición
Relación comercial: ADMON: Conselleria, 379.3, Alicante, 409.39, Andalucía, 403.47, Aragón, 412.08, Asturias, 427.62, Baleares, 396.15, Canarias, 390.78, Cantabria, 398.93, Castellón, 389.92, Castilla - La Manc, 388.47, Castilla y León, 399.23, Cataluña, 419.47, Comunitat Valencia, 400.15, Extremadura, 388.23, Galicia, 397.76, Madrid (Comunidad, 426.09, Murcia (Región), 397.23, Navarra (Comunidad, 419.78, País Vasco, 434.62, Rioja, La, 409.85, Valencia, 395.08

| Medición | Uds. | Parcial |
|---|---|---|
| *** SOTANO -2 | 27 | 27.00 |
| Total |  | 27 |

**DDDI15baaan** ud DESMONTADO INST. ELÉCTRICA MEDIA (25/07/2006)
43 ud × 116.51 (120.1 con costes indirectos) = 5164.30
Desmontado de red de instalación eléctrica, en interior y fachada, con grado de complejidad media sin recuperación de elementos, tubos, cajas, mecanismos, canaletas, cuadros eléctricos, para una superficie de abastecimiento de 100 m2, con retirada y carga manual de escombros sobre camión o contenedor y carga manual sobre camión o contenedor y p.p. de medios auxiliares y ayudas.

| Código | Ud | Descripción | Rendimiento | Precio | Importe |
|---|---|---|---|---|---|
| O01OB210 | h | Oficial 2ª electricidad (mano de obra; 18/11/2020) | 1.017 | 17.5 | 17.80 |
| O01OA060 | h | Peón especializado | 4.067 | 15.5 | 63.04 |
| O01OA070 | h | Peón ordinario | 2.033 | 14.5 | 29.48 |
| %0300 | % | Medios auxiliares | 3 % | 110.32 | 3.31 |
| R03TD040 | m3 | CARGA DE ESCOMBROS A MÁQINA S/CONTENEDOR-CAMION | 2 | 1.21 | 2.42 |
| %PM0040 | % | Pequeño material | 0.4 % | 116.05 | 0.46 |
|  |  | Total |  |  | 116.51 |

Relación comercial: ADMON: Conselleria, 107.65, Alicante, 125.78, Andalucía, 123.48, Aragón, 129.54, Asturias, 140.45, Baleares, 118.36, Canarias, 114.57, Cantabria, 120.29, Castellón, 115.7, Castilla - La Manc, 112.96, Castilla y León, 120.53, Cataluña, 134.72, Comunitat Valencia, 121.14, Extremadura, 112.8, Galicia, 119.5, Madrid (Comunidad, 139.35, Murcia (Región), 119.11, Navarra (Comunidad, 134.94, País Vasco, 145.35, Rioja, La, 127.97, Valencia, 118.67

| Medición | Uds. | Parcial |
|---|---|---|
| *** SÓTANO -1 | 15 | 15.00 |
| ** AUDITORIO |  |  |
| S-1 | 7 | 7.00 |
| PB | 13 | 13.00 |
| P1 | 8 | 8.00 |
| Subtotal |  | 43.00 |
| Total |  | 43 |

**DDDI15baaann** ud DESMONTADO DE LUMINARIAS SIN RECUPERACIÓN (25/07/2006)
43 ud × 5.1 (5.26 con costes indirectos) = 226.18
Desmontado de todo tipo de luminarias empotradas en techo o falso techo, suspendidas, apliques de pared sin recuperación de las mismas, para una superficie de 100 m2, con retirada y carga manual de escombros sobre camión o contenedor, y carga manual sobre camión o contenedor y p.p. de medios auxiliares y ayudas.

| Código | Ud | Descripción | Rendimiento | Precio | Importe |
|---|---|---|---|---|---|
| O01OB220 | h | Ayudante electricista (mano de obra; 18/11/2020) | 0.235 | 16 | 3.76 |
| %0300 | % | Medios auxiliares | 3 % | 3.76 | 0.11 |
| R03TD040 | m3 | CARGA DE ESCOMBROS A MÁQINA S/CONTENEDOR-CAMION | 1 | 1.21 | 1.21 |
| %PM0040 | % | Pequeño material | 0.4 % | 5.08 | 0.02 |
|  |  | Total |  |  | 5.1 |

Relación comercial: ADMON: Conselleria, 4.42, Alicante, 4.73, Andalucía, 4.93, Aragón, 5.17, Asturias, 5.62, Baleares, 4.72, Canarias, 4.57, Cantabria, 4.8, Castellón, 4.97, Castilla - La Manc, 4.5, Castilla y León, 4.81, Cataluña, 5.39, Comunitat Valencia, 4.84, Extremadura, Galicia, 4.76, Madrid (Comunidad, 5.58, Murcia (Región), 4.75, Navarra (Comunidad, País Vasco, 5.83, Rioja, La, 5.11, Valencia, 4.89

| Medición | Uds. | Parcial |
|---|---|---|
| *** SÓTANO -1 | 15 | 15.00 |
| ** AUDITORIO |  |  |
| S-1 | 7 | 7.00 |
| PB | 13 | 13.00 |
| P1 | 8 | 8.00 |
| Subtotal |  | 43.00 |
| Total |  | 43 |

**DDDI17an** ud DESMONTADO INST. PCI MEDIA (25/07/2006)
43 ud × 22.88 (23.58 con costes indirectos) = 1013.94
Desmontado de instalación de protección contra incendios, en interior y fachada, con grado de complejidad media sin recuperación de elementos, tubos, extintores, detectores de incedios, cableado, hornacinas, etc. para una superficie de abastecimiento de 100 m2. incleye la retirada de elementos de señalización de evacuación, carteles indicativos por plantas, con retirada y carga manual de escombros sobre camión o contenedor, y carga manual sobre camión o contenedor y p.p. de medios auxiliares y ayudas.

| Código | Ud | Descripción | Rendimiento | Precio | Importe |
|---|---|---|---|---|---|
| O01OA060 | h | Peón especializado | 0.904 | 15.5 | 14.01 |
| O01OA070 | h | Peón ordinario | 0.452 | 14.5 | 6.55 |
| %0200 | % | Medios auxiliares | 2 % | 20.56 | 0.41 |
| R03TD040 | m3 | CARGA DE ESCOMBROS A MÁQINA S/CONTENEDOR-CAMION | 1.5 | 1.21 | 1.82 |
| %PM0040 | % | Pequeño material | 0.4 % | 22.79 | 0.09 |
|  |  | Total |  |  | 22.88 |

Claves: escombro, acopiar, construcción, esfera, desmontable, carga, válvula, recuperable, transporte, contenedor
Relación comercial: ADMON: Conselleria, 21.15, Alicante, 24.78, Andalucía, 24.06, Aragón, 25.09, Asturias, 26.97, Baleares, 23.18, Canarias, 22.53, Cantabria, 23.51, Castellón, 22.43, Castilla - La Manc, 22.26, Castilla y León, 23.54, Cataluña, 25.98, Comunitat Valencia, 23.66, Extremadura, 22.23, Galicia, 23.37, Madrid (Comunidad, 26.79, Murcia (Región), 23.31, Navarra (Comunidad, 26.02, País Vasco, 27.81, Rioja, La, 24.83, Valencia, 23.04

| Medición | Uds. | Parcial |
|---|---|---|
| *** SÓTANO -1 | 15 | 15.00 |
| ** AUDITORIO |  |  |
| S-1 | 7 | 7.00 |
| PB | 13 | 13.00 |
| P1 | 8 | 8.00 |
| Subtotal |  | 43.00 |
| Total |  | 43 |

**E01DWW070n** ud RETIRADA DE PROYECTORES AUDITORIO (18/11/2020)
2 ud × 65.41 (67.42 con costes indirectos) = 134.84
Retirada de proyectores existentes en el auditorio y demás enseres asociados al proyector, incluso desconexión de cableado y conexiones, retirada y carga sobre camión, sin transporte a vertedero o planta de reciclaje y con parte proporcional de medios auxiliares. Medido por ud

| Código | Ud | Descripción | Rendimiento | Precio | Importe |
|---|---|---|---|---|---|
| O01OA070 | h | Peón ordinario | 1.412 | 14.5 | 20.47 |
| R03TD040 | m3 | CARGA DE ESCOMBROS A MÁQINA S/CONTENEDOR-CAMION | 2 | 1.21 | 2.42 |
| G02B250n | ud | Traslado residuos a punto limpio por gestor autorizado (material) | 1 | 41.94075014826 | 41.94 |
| %0050 | % | Medios auxiliares | 0.5 % | 64.83 | 0.32 |
| %PM0040 | % | Pequeño material | 0.4 % | 65.15 | 0.26 |
|  |  | Total |  |  | 65.41 |

Claves: pie, manual, transporte, despeje, medio, vertedero, auxiliar, medición, superficie, limpieza, carga, mobiliario, planta

| Medición | Uds. | Parcial |
|---|---|---|
| Proyectores | 2 | 2.00 |
| Total |  | 2 |

**DEC040** m3 DEMOLICIÓN DE MURO DE MAMPOSTERÍA (12/02/2019)
18.94 m3 × 50.81 (52.37 con costes indirectos) = 991.89
Demolición de muro de mampostería de piedra arenisca, en seco, con medios manuales. Retirada y acopio de escombros. Limpieza de los restos de obra. Carga manual de escombros sobre camión o contenedor sin incluir transporte a vertedero o planta de reciclaje.

| Código | Ud | Descripción | Rendimiento | Precio | Importe |
|---|---|---|---|---|---|
| O01OA070 | h | Peón ordinario | 2.636 | 14.5 | 38.22 |
| mq05mai030 | h | Martillo neumático. | 1.506 | 3.8400686831025 | 5.78 |
| mq05pdm110 | h | Compresor portátil diesel media presión 10 m³/min. | 0.753 | 6.5101164393222 | 4.90 |
| R03TD040 | m3 | CARGA DE ESCOMBROS A MÁQINA S/CONTENEDOR-CAMION | 1 | 1.21 | 1.21 |
| %0100 | % | Medios auxiliares | 1 % | 50.11 | 0.50 |
| %PM0040 | % | Pequeño material | 0.4 % | 50.61 | 0.20 |
|  |  | Total |  |  | 50.81 |

| Medición | Uds. | Largo | Ancho | Alto | Parcial |
|---|---|---|---|---|---|
| Anillo exterior central | 2 | 3 | 0.7 | 2.55 | 10.71 |
| Subtotal |  |  |  |  | 10.71 |
| Escenario | 1 | 1.4 | 0.7 | 4.9 | 4.80 |
| Subtotal |  |  |  |  | 4.80 |
| Escenario | 1 | 1 | 0.7 | 4.9 | 3.43 |
| Subtotal |  |  |  |  | 3.43 |
| Total |  |  |  |  | 18.94 |

**DDS030** m3 DEMOLICIÓN DE ZAPATA DE HORMIGÓN (12/02/2019)
88.28 m3 × 64.01 (65.98 con costes indirectos) = 5824.71
Demolición de zapata de hormigón armado, de hasta 1,5 m de profundidad máxima, con retroexcavadora con martillo rompedor y equipo de oxicorte, retirada y acopio de escombros. Limpieza de los restos de obra. Carga manual de escombros sobre camión o contenedor sin incluir transporte a vertedero o planta de reciclaje.. Opción en el caso de demoler las zapatas existentes según las indicaciones de la D.F

| Código | Ud | Descripción | Rendimiento | Precio | Importe |
|---|---|---|---|---|---|
| mq01exn050c | h | Retroexcavadora sobre neumáticos, de 85 kW, con martillo rompedor. (maquinaria) | 0.593 | 61.191094458084 | 36.29 |
| mq01ret010 | h | Miniretrocargadora sobre neumáticos de 15 kW. (maquinaria) | 0.186 | 38.550689513959 | 7.17 |
| mq08sol010 | h | Equipo de oxicorte, con acetileno como combustible y oxígeno como comburente. | 0.508 | 6.9401241303988 | 3.53 |
| O01OB800 | h | Oficial 1ª soldador. | 0.508 | 18.5 | 9.40 |
| O01OA070 | h | Peón ordinario | 0.381 | 14.5 | 5.52 |
| R03TD040 | m3 | CARGA DE ESCOMBROS A MÁQINA S/CONTENEDOR-CAMION | 1 | 1.21 | 1.21 |
| %0100 | % | Medios auxiliares | 1 % | 63.12 | 0.63 |
| %PM0040 | % | Pequeño material | 0.4 % | 63.75 | 0.26 |
|  |  | Total |  |  | 64.01 |

| Medición | Uds. | Largo | Ancho | Alto | Parcial |
|---|---|---|---|---|---|
| Subtotal: ZONA VACIADO-EDIFICIO NUEVO |  |  |  |  | 0.00 |
| P3-P4-P5-P6-P7 | 5 | 3.1 | 3.1 | 1.05 | 50.45 |
| P22 | 1 | 3.1 | 3.1 | 1.05 | 10.09 |
| P23 | 1 | 3.4 | 3.4 | 1.2 | 13.87 |
| P25 | 1 | 3.4 | 3.4 | 1.2 | 13.87 |
| Subtotal |  |  |  |  | 88.28 |
| Total |  |  |  |  | 88.28 |

**CCP081** m ANCLAJE PROVISIONAL DE MURO EXISTENTE (12/02/2019)
204 m × 67.12 (69.19 con costes indirectos) = 14114.76
Anclaje provisional de muro existente, con inclinación de 30° respecto al plano horizontal, hasta 6 m de longitud, para asegurar la estabilidad del muro pantalla durante los trabajos de excavación de las tierras y demolición del forjado existente, hasta que se rigidice definitivamente el muro mediante sus uniones con el resto de la estructura, durante un tiempo de servicio inferior a 2 años, compuesto de los siguientes trabajos: extracción de tierras con medios mecánicos, mediante perforación del muro pantalla y del terreno, con entubación de 114 mm de diámetro exterior; introducción de 3 cables formados por cordones trenzados de acero de 0,6" (15,2 mm) de diámetro nominal, engrasados y envainados en tubo de PE; inyección a presión mediante el sistema de inyección única global (IU), de lechada de cemento CEM I 42,5N, con una relación agua/cemento de 0,4, dosificada en peso, para protección y formación del bulbo; fijación de los cables a la cabeza de anclaje formada por placa de apoyo y cuña de acero; tesado de los cables con gato de tesado multifilar y central hidráulica, una vez fraguada la lechada de cemento; sellado de la perforación y puesta en servicio, y carga manual de escombros sobre camión o contenedor.
Incluye: Traslado de maquina para ejecución de la perforación y de los anclajes, perforación de la pantalla y el terreno. Colocación de los cables. Inyección de la lechada. Colocación de la cabeza de anclaje. Fijación de los cables a la cabeza de anclaje. Tesado de los cables. Sellado de la perforación. Destesado. Limpieza de los restos generados. Carga manual de escombros sobre camión o contenedor. Realización de pruebas de servicio.
.

| Código | Ud | Descripción | Rendimiento | Precio | Importe |
|---|---|---|---|---|---|
| mt07aav110a | m | Cable formado por cordones de acero Y 1860 S7 UNE 36094, de 0,6" (15,2 mm) de diámetro nominal y 1860 MPa de carga unitaria máxi (material) | 1.8 | 2.7400490082554 | 4.93 |
| mt07aav120a | m | Tubo de polietileno de alta densidad (PEAD/HDPE), para envainar los cables en anclajes al terreno. (material) | 0.9 | 6.3901142929753 | 5.75 |
| P01DW050 | m3 | Agua | 0.009 | 0.9900177073624 | 0.01 |
| mt08cem010c | kg | Cemento Portland CEM I 42,5 N, en sacos, según UNE-EN 197-1. (material) | 22.5 | 0.1000017886225 | 2.25 |
| mt07aav105 | Ud | Repercusión, por metro de anclaje provisional de muro pantalla, de cabeza de anclaje, para un máximo de siete cables de 0,6" (15 (material) | 0.9 | 30.500545529851 | 27.45 |
| mq03pan020a | h | Equipo mecánico para realización de los trabajos de perforación del muro y del terreno, con o sin entubación para anclaje provis (maquinaria) | 0.424 | 26.360471480881 | 11.18 |
| O01OB030 | h | Oficial 1ª ferralla (mano de obra; 18/11/2020) | 0.424 | 18.5 | 7.84 |
| O01OB040 | h | Ayudante ferralla (mano de obra; 18/11/2020) | 0.424 | 16 | 6.78 |
| %0100 | % | Medios auxiliares | 1 % | 66.19 | 0.66 |
| %PM0040 | % | Pequeño material | 0.4 % | 66.85 | 0.27 |
|  |  | Total |  |  | 67.12 |

| Medición | Uds. | Largo | Parcial |
|---|---|---|---|
| Subtotal: ZONA VACIADO-EDIFICIO NUEVO |  |  | 0.00 |
| Anclajes Muro 1-2 y 4 | 1 | 204 | 204.00 |
| Subtotal |  |  | 204.00 |
| Total |  |  | 204 |

## 02 MOVIMIENTO DE TIERRAS (15/03/2016)
Importe: 84291.53

**02.01.** mes PROTECCIÓN ÁRBOLES ACERADO Y PATIO (15/03/2016)
36 mes × 93.17 (96.04 con costes indirectos) = 3457.44
Protección de todos los árboles existentes en el acerado de la parcela y jardín trasero de la universidad laboral, incluyendo la protección del tronco y la copa del árbol, así como su alcorque, durante toda la ejecución de la obra y en especial durante la fase de ejecución de aerotermina en el patio. Se incluye la solicitud de permisos, en caso necesario, maquinaria y medios auxiliares durante toda la ejecución de la obra.

| Código | Ud | Descripción | Rendimiento | Precio | Importe |
|---|---|---|---|---|---|
| O01OA070 | h | Peón ordinario | 3.766 | 14.5 | 54.61 |
| P01EB010n | m3 | Tablón pino 1,50x205x50 cm (material) | 0.2 | 185.90332504916 | 37.18 |
| %PM0100 | % | Pequeño Material (15/03/2016) | 1 % | 91.79 | 0.92 |
| %0050 | % | Medios auxiliares | 0.5 % | 92.71 | 0.46 |
|  |  | Total |  |  | 93.17 |

| Medición | Uds. | Parcial |
|---|---|---|
| Árboles acerado (meses) | 36 | 36.00 |
| Total |  | 36 |

**E02AM010** m2 DESBROCE Y LIMPIEZA DE TERRENO A MÁQUINA (18/11/2020)
360.83 m2 × 0.57 (0.59 con costes indirectos) = 212.89
Desbroce y limpieza superficial del terreno por medios mecánicos de hasta 10 cm de profundidad media,incluso carga sobre camión, sin transporte al vertedero, incluida parte proporcional de medios auxiliares.

| Código | Ud | Descripción | Rendimiento | Precio | Importe |
|---|---|---|---|---|---|
| O01OA070 | h | Peón ordinario | 0.006 | 14.5 | 0.09 |
| M11MM030 | h | Motosierra gasol. L=40 cm 1,32 cv (maquinaria) | 0.094 | 2.0600368456227 | 0.19 |
| M05PN010 | h. | Pala cargadora neumáticos 85 CV/1,2m3 (maquinaria) | 0.009 | 31.86 | 0.29 |
| %0050 | % | Medios auxiliares | 0.5 % | 0.57 | 0.00 |
| %PM0040 | % | Pequeño material | 0.4 % | 0.57 | 0.00 |
|  |  | Total |  |  | 0.57 |

Claves: máquina, desbroce, limpieza, transporte, terreno, mecánico, carga, vertedero, superficie, medio, auxiliar

| Medición | Uds. | Largo | Parcial |
|---|---|---|---|
| ** AUDITORIO |  |  |  |
| - Terreno junto acceso principal auditorio | 1 | 360.83 | 360.83 |
| Subtotal |  |  | 360.83 |
| Total |  |  | 360.83 |

**ADE010C** m³ EXTRACCIÓN DE GRAVAS (12/02/2019)
76.01 m³ × 58.75 (60.56 con costes indirectos) = 4603.17
Excavación de capa de grava suelta existente bajo solera y parte porporcional de tubos dren existentes dentro de la capa de gravas , con medios mecánicos, y carga sobre contenedor para su posterior carga en camión a nivel de calle para traslado a vertedero, sin incluir transporte a vertedero o planta de reciclaje.
Incluye: Replanteo general y fijación de los puntos y niveles de referencia. Colocación de las camillas en las esquinas y extremos de las alineaciones. Excavación en sucesivas franjas horizontales y extracción de tierras. Refinado de fondos y laterales a mano, con extracción de las tierras. Carga a contenedor de los materiales excavados.

| Código | Ud | Descripción | Rendimiento | Precio | Importe |
|---|---|---|---|---|---|
| mq01ret020b | h | Retrocargadora sobre neumáticos, de 70 kW. (maquinaria) | 0.292 | 34.380614928402 | 10.04 |
| M13O520 | u | Entreg. y recog. cont. 4 m3. d<50 km (maquinaria) | 0.471 | 66.531189970523 | 31.34 |
| M13O460n | mes | Alq.contenedor RCD 4m3 | 0.235 | 60.891089092217 | 14.31 |
| O01OA070 | h | Peón ordinario | 0.155 | 14.5 | 2.25 |
| %0100 | % | Medios auxiliares | 1 % | 57.94 | 0.58 |
| %PM0040 | % | Pequeño material | 0.4 % | 58.52 | 0.23 |
|  |  | Total |  |  | 58.75 |

| Medición | Uds. | Largo | Ancho | Alto | Parcial |
|---|---|---|---|---|---|
| ZONA VACIADO-EDIFICIO NUEVO |  |  |  |  |  |
| P2 | 1 | 1.8 | 2 | 0.2 | 0.72 |
| P3 | 1 | 3.1 | 3.1 | 0.2 | 1.92 |
| P4 | 1 | 3.1 | 3.1 | 0.2 | 1.92 |
| P5 | 1 | 3.1 | 3.1 | 0.2 | 1.92 |
| P6 | 1 | 3.1 | 3.1 | 0.2 | 1.92 |
| P7 | 1 | 3.1 | 3.1 | 0.2 | 1.92 |
| P8 | 1 | 2.3 | 3.2 | 0.2 | 1.47 |
| P9 | 1 | 1.6 | 3.2 | 0.2 | 1.02 |
| P10 | 1 | 1.2 | 1.6 | 0.2 | 0.38 |
| P14 | 1 | 2.2 | 2.2 | 0.2 | 0.97 |
| P15 | 1 | 3.2 | 2.5 | 0.2 | 1.60 |
| P16 | 1 | 3 | 2.8 | 0.2 | 1.68 |
| P19 | 1 | 1.2 | 2.3 | 0.2 | 0.55 |
| P21 | 1 | 1.5 | 1.8 | 0.2 | 0.54 |
| P22 | 1 | 3.4 | 3.4 | 0.2 | 2.31 |
| P23 | 1 | 3.4 | 3.4 | 0.2 | 2.31 |
| P25 | 1 | 3.4 | 3.4 | 0.2 | 2.31 |
| P26 | 1 | 2.8 | 2.4 | 0.2 | 1.34 |
| P31 | 1 | 1.8 | 2 | 0.2 | 0.72 |
| P34 | 1 | 3.5 | 3 | 0.2 | 2.10 |
| P35 | 1 | 3.5 | 3 | 0.2 | 2.10 |
| P36 | 1 | 3.5 | 3 | 0.2 | 2.10 |
| P37 | 1 | 2 | 1.8 | 0.2 | 0.72 |
| P42 | 1 | 2.2 | 2.2 | 0.2 | 0.97 |
| P43 | 1 | 2.2 | 2 | 0.2 | 0.88 |
| P50 | 1 | 3.5 | 3 | 0.2 | 2.10 |
| P51 | 1 | 3.5 | 3 | 0.2 | 2.10 |
| P52 | 1 | 3.5 | 3 | 0.2 | 2.10 |
| P53 | 1 | 2 | 1.8 | 0.2 | 0.72 |
| P58 | 1 | 2.2 | 2.2 | 0.2 | 0.97 |
| P59 | 1 | 2.5 | 2.1 | 0.2 | 1.05 |
| P65 | 1 | 2.6 | 3 | 0.2 | 1.56 |
| P66 | 1 | 3 | 3 | 0.2 | 1.80 |
| P67 | 1 | 3 | 3 | 0.2 | 1.80 |
| P68 | 1 | 3.1 | 2.6 | 0.2 | 1.61 |
| P69 | 1 | 2.6 | 2.3 | 0.2 | 1.20 |
| P12-P13 | 1 | 4.7 | 1.4 | 0.2 | 1.32 |
| P17-P18 | 1 | 4.6 | 2 | 0.2 | 1.84 |
| P27-P28 | 1 | 4.5 | 1.9 | 0.2 | 1.71 |
| P32-P33 | 1 | 5 | 2.1 | 0.2 | 2.10 |
| P38-P39 | 1 | 4.5 | 1.8 | 0.2 | 1.62 |
| P45-P44 | 1 | 4 | 1.5 | 0.2 | 1.20 |
| P48-P49 | 1 | 4.7 | 2 | 0.2 | 1.88 |
| P55-P54 | 1 | 4.4 | 1.8 | 0.2 | 1.58 |
| P60-P61 | 1 | 4 | 1.5 | 0.2 | 1.20 |
| P70-P71 | 1 | 4.5 | 2 | 0.2 | 1.80 |
| PAN2-PAN1 | 1 | 3.1 | 2.75 | 0.2 | 1.71 |
| P24-PAN4-PAN3 | 1 | 4.4 | 4.8 | 0.2 | 4.22 |
| VCT P18-P19 | 1 | 3 | 0.4 | 0.2 | 0.24 |
| VCT P8-P9 | 1 | 2.4 | 0.4 | 0.2 | 0.19 |
| Subtotal |  |  |  |  | 76.01 |
| Total |  |  |  |  | 76.01 |

**ADE010B** m³ EXCAVACIÓN CIMENTACIONES (12/02/2019)
334.28 m³ × 79.97 (82.43 con costes indirectos) = 27554.70
Excavación para formación de zapatas y vigas riostra hasta una profundidad de 2 m, en cualquier tipo de terreno incluso roca, incluso lámina geotexitl existente, con medios mecánicos, y carga sobre contenedor para su posterior carga en camión a nivel de calle para traslado a vertedero. Sin incluir transporte a vertedero o planta de reciclaje. Incluso utilización de bombas para bajar el nivel freático del terreno y poder trabajar en seco durante las labores de excavación.
Incluye: Replanteo general y fijación de los puntos y niveles de referencia. Colocación de las camillas en las esquinas y extremos de las alineaciones. Transporte, montaje y desmontaje del equipo de rebajamiento del nivel freático. Rebajamiento del nivel freático. Excavación en sucesivas franjas horizontales y extracción de tierras y o rocas y lámina geotextil. Refinado de fondos y laterales a mano, con extracción de las tierras. Carga a contenedor de los materiales excavados.

| Código | Ud | Descripción | Rendimiento | Precio | Importe |
|---|---|---|---|---|---|
| mq01ret020b | h | Retrocargadora sobre neumáticos, de 70 kW. | 0.137 | 34.380614928402 | 4.710 |
| mq01exn050c | h | Retroexcavadora sobre neumáticos, de 85 kW, con martillo rompedor. | 0.273 | 61.191094458084 | 16.705 |
| mq12bau030b | h | Bomba autoaspirante eléctrica de aguas limpias alta presión, de 3 kW, para un caudal de 30 m³/h. (maquinaria) | 0.055 | 2.1000375610717 | 0.116 |
| M13O520 | u | Entreg. y recog. cont. 4 m3. d<50 km | 0.471 | 66.531189970523 | 31.336 |
| M13O460n | mes | Alq.contenedor RCD 4m3 | 0.235 | 60.891089092217 | 14.309 |
| O01OA030 | h. | Oficial primera | 0.097 | 18.5 | 1.795 |
| O01OA070 | h | Peón ordinario | 0.682 | 14.5 | 9.889 |
| %0100 | % | Medios auxiliares | 1 % | 78.860 | 0.789 |
| %PM0040 | % | Pequeño material | 0.4 % | 79.649 | 0.319 |
|  |  | Total |  |  | 79.97 |

| Medición | Uds. | Largo | Ancho | Alto | Parcial |
|---|---|---|---|---|---|
| EDIFICIO NUEVO |  |  |  |  |  |
| P2-P3 | 1 | 17 |  | 0.6 | 10.20 |
| P4 | 1 | 3.1 | 3.1 | 1.05 | 10.09 |
| P5 | 1 | 3.1 | 3.1 | 1.05 | 10.09 |
| P6 | 1 | 3.1 | 3.1 | 1.05 | 10.09 |
| P7 | 1 | 3.1 | 3.1 | 1.05 | 10.09 |
| P8 | 1 | 2.3 | 3.2 | 0.85 | 6.26 |
| P9 | 1 | 1.6 | 3.2 | 0.85 | 4.35 |
| P10 | 1 | 1.2 | 1.6 | 0.6 | 1.15 |
| P14-P23 | 1 | 22 |  | 0.6 | 13.20 |
| P15-P25 | 1 | 22.1 |  | 0.8 | 17.68 |
| P16 | 1 | 3 | 2.8 | 0.7 | 5.88 |
| P19 | 1 | 1.2 | 2.3 | 0.7 | 1.93 |
| P21-P22-P31 | 1 | 21 |  | 0.6 | 12.60 |
| P26 | 1 | 2.8 | 2.4 | 0.6 | 4.03 |
| P34 | 1 | 3.5 | 3 | 0.8 | 8.40 |
| P35 | 1 | 3.5 | 3 | 0.8 | 8.40 |
| P36 | 1 | 3.5 | 3 | 0.8 | 8.40 |
| P37 | 1 | 2 | 1.8 | 0.6 | 2.16 |
| P42 | 1 | 2.2 | 2.2 | 0.6 | 2.90 |
| P43 | 1 | 2.2 | 2 | 0.6 | 2.64 |
| P50 | 1 | 3.5 | 3 | 0.8 | 8.40 |
| P51 | 1 | 3.5 | 3 | 0.8 | 8.40 |
| P52 | 1 | 3.5 | 3 | 0.8 | 8.40 |
| P53 | 1 | 2 | 1.8 | 0.6 | 2.16 |
| P58 | 1 | 2.2 | 2.2 | 0.6 | 2.90 |
| P59 | 1 | 2.5 | 2.1 | 0.6 | 3.15 |
| P65 | 1 | 2.6 | 3 | 0.7 | 5.46 |
| P66 | 1 | 3 | 3 | 0.8 | 7.20 |
| P67 | 1 | 3 | 3 | 0.8 | 7.20 |
| P68 | 1 | 3.1 | 2.6 | 0.7 | 5.64 |
| P69 | 1 | 2.6 | 2.3 | 0.6 | 3.59 |
| P12-P13 | 1 | 4.7 | 1.4 | 0.8 | 5.26 |
| P17-P18 | 1 | 4.6 | 2 | 0.7 | 6.44 |
| P27-P28 | 1 | 4.5 | 1.9 | 0.6 | 5.13 |
| P32-P33 | 1 | 5 | 2.1 | 0.7 | 7.35 |
| P38-P39 | 1 | 4.5 | 1.8 | 0.6 | 4.86 |
| P45-P44 | 1 | 4 | 1.5 | 0.6 | 3.60 |
| P48-P49 | 1 | 4.7 | 2 | 0.7 | 6.58 |
| P55-P54 | 1 | 4.4 | 1.8 | 0.6 | 4.75 |
| P60-P61 | 1 | 4 | 1.5 | 0.7 | 4.20 |
| P70-P71 | 1 | 4.5 | 2 | 0.6 | 5.40 |
| PAN2-PAN1 | 1 | 3.1 | 2.75 | 0.5 | 4.26 |
| VCT P18-P19 | 1 | 3 | 0.4 | 0.8 | 0.96 |
| VCT P8-P9 | 1 | 2.4 | 0.4 | 0.95 | 0.91 |
| Subtotal |  |  |  |  | 272.74 |
| Edificio Auditorio | 1 | 58 |  |  | 58.00 |
| Subtotal |  |  |  |  | 58.00 |
| EDIF ANEXO |  |  |  |  |  |
| Escalera 1 | 1 | 4.32 |  | 0.5 | 2.16 |
| Escalera 2 | 1 | 2.76 |  | 0.5 | 1.38 |
| Subtotal |  |  |  |  | 3.54 |
| Total |  |  |  |  | 334.28 |

**E02SB040n** m3 RELLENO GRAVA EN TRASDÓS DE MURO (18/11/2020)
1359.6 m3 × 23.01 (23.72 con costes indirectos) = 32249.71
Relleno y extendido de grava limpia de granulometría 40/80mm, para relleno y drenaje de trasdós de muros de contención, vertido desde camión y con p.p. de medios auxiliares, volumen medido sobre perfil teórico.

| Código | Ud | Descripción | Rendimiento | Precio | Importe |
|---|---|---|---|---|---|
| O01OA070 | h | Peón ordinario | 0.08 | 14.5 | 1.16 |
| P01AG130 | m3 | Grava machaqueo 40/80mm (material) | 1 | 20.640369171676 | 20.64 |
| M08NM020 | h. | Motoniveladora de 200 CV (maquinaria) | 0.014 | 72 | 1.01 |
| %0050 | % | Medios auxiliares | 0.5 % | 22.81 | 0.11 |
| %PM0040 | % | Pequeño material | 0.4 % | 22.92 | 0.09 |
|  |  | Total |  |  | 23.01 |

| Medición | Uds. | Largo | Ancho | Parcial |
|---|---|---|---|---|
| ***MURO SOTANO |  |  |  |  |
| CONSEVATORIO- Solo en altura sótano -1 | 1 | 130.48 | 10.42 | 1359.60 |
| plataforma 60cm ancho a 60º. Area10,42 m2 |  |  |  |  |
| Subtotal: Longitud=3 lados de vaciado no coincidentes calle |  |  |  | 1359.60 |
| Total |  |  |  | 1359.6 |

**E02ZA020** m3 EXCAVACIÓN ZANJA GEOTERMIA A MAQUINA C/RELLENO Y APISONADO (18/11/2020)
427.8 m3 × 36.77 (37.9 con costes indirectos) = 16213.62
Excavación en zanjas de saneamiento, en terrenos disgregados por medios manuales, con extracción de tierras a los bordes, y con posterior relleno y apisonado de las tierras procedentes de la excavación. Incluida parte proporcional de medios auxiliares. Según CTE-DB-HS y NTE-ADZ.

| Código | Ud | Descripción | Rendimiento | Precio | Importe |
|---|---|---|---|---|---|
| O01OA070 | h | Peón ordinario | 1.695 | 14.5 | 24.58 |
| mq01ret020b | h | Retrocargadora sobre neumáticos, de 70 kW. | 0.292 | 34.380614928402 | 10.04 |
| M08RI010 | h | Pisón compactador 70 kg (maquinaria) | 0.706 | 2.5800461464595 | 1.82 |
| %0050 | % | Medios auxiliares | 0.5 % | 36.44 | 0.18 |
| %PM0040 | % | Pequeño material | 0.4 % | 36.62 | 0.15 |
|  |  | Total |  |  | 36.77 |

Claves: excavación, terreno, manual, zanja, saneamiento, mano, auxiliar, medio, extracción, apisonado, tierra, relleno, disgregado

| Medición | Uds. | Largo | Ancho | Alto | Parcial |
|---|---|---|---|---|---|
| *** excavacion zanjas conductos geotermia patio |  |  |  |  |  |
|  | 5 | 45.5 | 0.8 | 1.5 | 273.00 |
|  | 4 | 7 | 0.8 | 1.5 | 33.60 |
|  | 1 | 33 | 0.8 | 1.5 | 39.60 |
|  | 1 | 48 | 0.8 | 1.5 | 57.60 |
|  | 2 | 10 | 0.8 | 1.5 | 24.00 |
| Subtotal |  |  |  |  | 427.80 |
| Total |  |  |  |  | 427.8 |

## 03 CIMENTACIONES Y RECALCES (25/07/2006)
Importe: 198502.37
Relación comercial: ADMON: Conselleria, 197821.23, ADMON: Conselleria VOPVT, 197703.62, Alicante, 198706.59, Andalucía, 198313.93, Aragón, 198877.32, Asturias, 199961.37, Baleares, 197775.04, Canarias, 197428.8, Cantabria, 197975.61, Castellón, 197424.75, Castilla - La Manc, 198255.9, Castilla - La Mancha, 197526.12, Castilla y León, 198001.91, Cataluña, 199377.26, Comunitat Valencia, 198826.74, Comunitat Valenciana, 197756.87, Extremadura, 197272.94, Galicia, 197892.16, Madrid (Comunidad, 200092.07, Madrid (Comunidad de), 198289.37, Murcia (Región), 197876.72, Navarra (Comunidad, 199778.27, Navarra (Comunidad Foral, 198165.12, País Vasco, 200443.94, Rioja, La, 198743.3, Valencia, 197693.2

### 03.01. CIMENTACION Y RECALCES-CONSERVATORIO (25/07/2006)
Importe: 86951.6
Relación comercial: ADMON: Conselleria, 86475.93, ADMON: Conselleria VOPVT, 86152.85, Alicante, 86931.37, Andalucía, 86621.99, Aragón, 87061.59, Asturias, 87925.75, Baleares, 86190.09, Canarias, 85919.78, Cantabria, 86352.05, Castellón, 85929.93, Castilla - La Manc, 86780.81, Castilla - La Mancha, 85975.35, Castilla y León, 86374.17, Cataluña, 87460.79, Comunitat Valencia, 87184.75, Comunitat Valenciana, 86206.1, Extremadura, 85800.2, Galicia, 86284.16, Madrid (Comunidad, 88080.34, Madrid (Comunidad de), 86738.6, Murcia (Región), 86276.99, Navarra (Comunidad, 87855.81, Navarra (Comunidad Foral, 86614.35, País Vasco, 88308.99, Rioja, La, 86960.2, Valencia, 86122.52

**CRL030** m² CAPA DE HORMIGÓN DE LIMPIEZA Y NIVELADO DE FONDOS DE CIMENTACIÓN, DE 10 CM DE ESPESOR, DE HORMIGÓN HL-150/B/20, FABRICADO EN CEN (12/02/2019)
382.8 m² × 6.75 (6.96 con costes indirectos) = 2664.29
Capa de hormigón de limpieza y nivelado de fondos de cimentación, de 10 cm de espesor, de hormigón HL-150/B/20, fabricado en central , en el fondo de la excavación previamente realizada.
Incluye: Replanteo. Colocación de toques y/o formación de maestras. Vertido y compactación del hormigón. Coronación y enrase del hormigón.

| Código | Ud | Descripción | Rendimiento | Precio | Importe |
|---|---|---|---|---|---|
| mt10hmf011fb | m³ | Hormigón de limpieza HL-150/B/20, fabricado en central. (material) | 0.105 | 50.090895920991 | 5.26 |
| O01OA030 | h. | Oficial primera | 0.007 | 18.5 | 0.13 |
| O01OA050 | h | Ayudante | 0.012 | 16 | 0.19 |
| MMMC10a | h | Regla vibrante de 3 a 6m. (maquinaria) | 0.047 | 2.3500420326278 | 0.11 |
| MMMH.1a | h | Bom H sob cmn 1065l (maquinaria) | 0.009 | 106.29190112681 | 0.96 |
| %0100 | % | Medios auxiliares | 1 % | 6.65 | 0.07 |
| %PM0040 | % | Pequeño material | 0.4 % | 6.72 | 0.03 |
|  |  | Total |  |  | 6.75 |

| Medición | Uds. | Largo | Ancho | Alto | Parcial |
|---|---|---|---|---|---|
| P2 | 1 | 3.6 |  |  | 3.60 |
| P3 | 1 | 9.61 |  |  | 9.61 |
| P4 | 1 | 9.61 |  |  | 9.61 |
| P5 | 1 | 9.61 |  |  | 9.61 |
| P6 | 1 | 9.61 |  |  | 9.61 |
| P7 | 1 | 9.61 |  |  | 9.61 |
| P8 | 1 | 7.36 |  |  | 7.36 |
| P9 | 1 | 5.12 |  |  | 5.12 |
| P10 | 1 | 1.92 |  |  | 1.92 |
| P14 | 1 | 4.84 |  |  | 4.84 |
| P15 | 1 | 8 |  |  | 8.00 |
| P16 | 1 | 8.4 |  |  | 8.40 |
| P19 | 1 | 2.76 |  |  | 2.76 |
| P21 | 1 | 2.7 |  |  | 2.70 |
| P22 | 1 | 11.56 |  |  | 11.56 |
| P23 | 1 | 11.56 |  |  | 11.56 |
| P25 | 1 | 11.56 |  |  | 11.56 |
| P26 | 1 | 6.72 |  |  | 6.72 |
| P31 | 1 | 3.6 |  |  | 3.60 |
| P34 | 1 | 10.5 |  |  | 10.50 |
| P35 | 1 | 10.5 |  |  | 10.50 |
| P36 | 1 | 10.5 |  |  | 10.50 |
| P37 | 1 | 3.6 |  |  | 3.60 |
| P42 | 1 | 4.84 |  |  | 4.84 |
| P43 | 1 | 4.4 |  |  | 4.40 |
| P50 | 1 | 10.5 |  |  | 10.50 |
| P51 | 1 | 10.5 |  |  | 10.50 |
| P52 | 1 | 10.5 |  |  | 10.50 |
| P53 | 1 | 3.6 |  |  | 3.60 |
| P58 | 1 | 4.84 |  |  | 4.84 |
| P59 | 1 | 5.25 |  |  | 5.25 |
| P65 | 1 | 7.8 |  |  | 7.80 |
| P66 | 1 | 9 |  |  | 9.00 |
| P67 | 1 | 9 |  |  | 9.00 |
| P68 | 1 | 8.06 |  |  | 8.06 |
| P69 | 1 | 5.98 |  |  | 5.98 |
| P12-P13 | 1 | 6.58 |  |  | 6.58 |
| P17-P18 | 1 | 9.2 |  |  | 9.20 |
| P27-P28 | 1 | 8.55 |  |  | 8.55 |
| P32-P33 | 1 | 10.5 |  |  | 10.50 |
| P38-P39 | 1 | 8.1 |  |  | 8.10 |
| P45-P44 | 1 | 6 |  |  | 6.00 |
| P48-P49 | 1 | 9.4 |  |  | 9.40 |
| P55-P54 | 1 | 7.92 |  |  | 7.92 |
| P60-P61 | 1 | 6 |  |  | 6.00 |
| P70-P71 | 1 | 9 |  |  | 9.00 |
| PAN2-PAN1 | 1 | 8.53 |  |  | 8.53 |
| P24-PAN4-PAN3 | 1 | 21.12 |  |  | 21.12 |
| VC.T-4.1 [(P17-P18) - P19] | 1 | 1.17 |  |  | 1.17 |
| VC.T-6.2 [P9 - P8] | 1 | 0.95 |  |  | 0.95 |
| Subtotal |  |  |  |  | 380.14 |
| MUROS APOYO RAMPA | 2 | 4.15 | 0.8 | 0.4 | 2.66 |
| Subtotal |  |  |  |  | 2.66 |
| Total |  |  |  |  | 382.8 |

**CSZ030b** m³ ZAPATA DE CIMENTACIÓN DE HORMIGÓN ARMADO, REALIZADA CON HORMIGÓN HA-30/B/20/IIA FABRICADO EN CENTRAL (12/02/2019)
301.57 m³ × 148.66 (153.24 con costes indirectos) = 46212.59
Zapata de cimentación de hormigón armado, realizada con hormigón HA-30/B/20/IIa fabricado en central y acero UNE-EN 10080 B 500 S, con una cuantía según planos. Incluso armaduras de espera del pilar, alambre de atar y separadores.
Incluye: Replanteo y trazado de las zapatas y de los pilares u otros elementos estructurales que apoyen en las mismas. Colocación de separadores y fijación de las armaduras. Vertido y compactación del hormigón. Coronación y enrase de cimientos. Curado del hormigón.
Se medirá el volumen teórico ejecutado según especificaciones de Proyecto, sin incluir los incrementos por excesos de excavación no autorizados.

| Código | Ud | Descripción | Rendimiento | Precio | Importe |
|---|---|---|---|---|---|
| mt07aco020a | Ud | Separador homologado para cimentaciones. (material) | 8 | 0.1300023252092 | 1.04 |
| mt07aco010c | kg | Ferralla elaborada en taller industrial con acero en barras corrugadas, UNE-EN 10080 B 500 S, de varios diámetros. | 60 | 0.9200164553266 | 55.20 |
| mt08var050 | kg | Alambre galvanizado para atar, de 1,30 mm de diámetro. (material) | 0.22 | 0.9700173496379 | 0.21 |
| P01HAT160 | m³ | Hormigón HA-30/B/20/IIa, fabricado en central. (material) | 1.1 | 68.961233434049 | 75.86 |
| O01OB030 | h | Oficial 1ª ferralla | 0.066 | 18.5 | 1.22 |
| O01OB040 | h | Ayudante ferralla | 0.099 | 16 | 1.58 |
| O01OA030 | h. | Oficial primera | 0.038 | 18.5 | 0.70 |
| O01OA050 | h | Ayudante | 0.337 | 16 | 5.39 |
| MMMH.1a | h | Bom H sob cmn 1065l | 0.05 | 106.29190112681 | 5.31 |
| MMMH15a | h | Vibrador gasolina agua diámetro 30-50mm (maquinaria) | 0.066 | 1.340023967541 | 0.09 |
| %0100 | % | Medios auxiliares | 1 % | 146.60 | 1.47 |
| %PM0040 | % | Pequeño material | 0.4 % | 148.07 | 0.59 |
|  |  | Total |  |  | 148.66 |

| Medición | Uds. | Largo | Ancho | Alto | Parcial |
|---|---|---|---|---|---|
| P2 | 1 | 1.8 | 2 | 0.6 | 2.16 |
| P3 | 1 | 3.1 | 3.1 | 1.05 | 10.09 |
| P4 | 1 | 3.1 | 3.1 | 1.05 | 10.09 |
| P5 | 1 | 3.1 | 3.1 | 1.05 | 10.09 |
| P6 | 1 | 3.1 | 3.1 | 1.05 | 10.09 |
| P7 | 1 | 3.1 | 3.1 | 1.05 | 10.09 |
| P8 | 1 | 2.3 | 3.2 | 0.85 | 6.26 |
| P9 | 1 | 1.6 | 3.2 | 0.85 | 4.35 |
| P10 | 1 | 1.2 | 1.6 | 0.6 | 1.15 |
| P14 | 1 | 2.2 | 2.2 | 0.6 | 2.90 |
| P15 | 1 | 3.2 | 2.5 | 0.8 | 6.40 |
| P16 | 1 | 3 | 2.8 | 0.7 | 5.88 |
| P19 | 1 | 1.2 | 2.3 | 0.7 | 1.93 |
| P21 | 1 | 1.5 | 1.8 | 0.6 | 1.62 |
| P22 | 1 | 3.4 | 3.4 | 1.2 | 13.87 |
| P23 | 1 | 3.4 | 3.4 | 1.2 | 13.87 |
| P25 | 1 | 3.4 | 3.4 | 1.2 | 13.87 |
| P26 | 1 | 2.8 | 2.4 | 0.6 | 4.03 |
| P31 | 1 | 1.8 | 2 | 0.6 | 2.16 |
| P34 | 1 | 3.5 | 3 | 0.8 | 8.40 |
| P35 | 1 | 3.5 | 3 | 0.8 | 8.40 |
| P36 | 1 | 3.5 | 3 | 0.8 | 8.40 |
| P37 | 1 | 2 | 1.8 | 0.6 | 2.16 |
| P42 | 1 | 2.2 | 2.2 | 0.6 | 2.90 |
| P43 | 1 | 2.2 | 2 | 0.6 | 2.64 |
| P50 | 1 | 3.5 | 3 | 0.8 | 8.40 |
| P51 | 1 | 3.5 | 3 | 0.8 | 8.40 |
| P52 | 1 | 3.5 | 3 | 0.8 | 8.40 |
| P53 | 1 | 2 | 1.8 | 0.6 | 2.16 |
| P58 | 1 | 2.2 | 2.2 | 0.6 | 2.90 |
| P59 | 1 | 2.5 | 2.1 | 0.6 | 3.15 |
| P65 | 1 | 2.6 | 3 | 0.7 | 5.46 |
| P66 | 1 | 3 | 3 | 0.8 | 7.20 |
| P67 | 1 | 3 | 3 | 0.8 | 7.20 |
| P68 | 1 | 3.1 | 2.6 | 0.7 | 5.64 |
| P69 | 1 | 2.6 | 2.3 | 0.6 | 3.59 |
| P12-P13 | 1 | 4.7 | 1.4 | 0.8 | 5.26 |
| P17-P18 | 1 | 4.6 | 2 | 0.7 | 6.44 |
| P27-P28 | 1 | 4.5 | 1.9 | 0.6 | 5.13 |
| P32-P33 | 1 | 5 | 2.1 | 0.7 | 7.35 |
| P38-P39 | 1 | 4.5 | 1.8 | 0.6 | 4.86 |
| P45-P44 | 1 | 4 | 1.5 | 0.6 | 3.60 |
| P48-P49 | 1 | 4.7 | 2 | 0.7 | 6.58 |
| P55-P54 | 1 | 4.4 | 1.8 | 0.6 | 4.75 |
| P60-P61 | 1 | 4 | 1.5 | 0.7 | 4.20 |
| P70-P71 | 1 | 4.5 | 2 | 0.6 | 5.40 |
| PAN2-PAN1 | 1 | 3.1 | 2.75 | 0.5 | 4.26 |
| P24-PAN4-PAN3 | 1 | 4.4 | 4.8 | 0.7 | 14.78 |
| Subtotal |  |  |  |  | 298.91 |
| MUROS APOYO RAMPA | 2 | 4.15 | 0.8 | 0.4 | 2.66 |
| Subtotal |  |  |  |  | 2.66 |
| Total |  |  |  |  | 301.57 |

**CAV030** m³ VIGA CENTRADORA DE HORMIGÓN ARMADO, REALIZADA CON HORMIGÓN HA-30/B/20/IIA FABRICADO EN CENTRAL (12/02/2019)
1.63 m³ × 363.53 (374.73 con costes indirectos) = 610.81
Viga centradora de hormigón armado, realizada con hormigón HA-30/B/20/IIa fabricado en central, y acero UNE-EN 10080 B 500 S, con una cuantía segun planos. Incluso alambre de atar y separadores.
Incluye: Colocación de la armadura con separadores homologados. Vertido y compactación del hormigón. Coronación y enrase. Curado del hormigón. Se medirá el volumen teórico ejecutado según especificaciones de Proyecto, sin incluir los incrementos por excesos de excavación no autorizados.

| Código | Ud | Descripción | Rendimiento | Precio | Importe |
|---|---|---|---|---|---|
| mt07aco020a | Ud | Separador homologado para cimentaciones. | 10 | 0.1300023252092 | 1.30 |
| mt07aco010c | kg | Ferralla elaborada en taller industrial con acero en barras corrugadas, UNE-EN 10080 B 500 S, de varios diámetros. | 250 | 0.9200164553266 | 230.00 |
| mt08var050 | kg | Alambre galvanizado para atar, de 1,30 mm de diámetro. | 2.346 | 0.9700173496379 | 2.28 |
| P01HAT160 | m³ | Hormigón HA-30/B/20/IIa, fabricado en central. | 1.1 | 68.961233434049 | 75.86 |
| O01OB030 | h | Oficial 1ª ferralla | 0.781 | 18.5 | 14.45 |
| O01OB040 | h | Ayudante ferralla | 0.781 | 16 | 12.50 |
| O01OA030 | h. | Oficial primera | 0.075 | 18.5 | 1.39 |
| O01OA050 | h | Ayudante | 0.299 | 16 | 4.78 |
| MMMH.1a | h | Bom H sob cmn 1065l | 0.149 | 106.29190112681 | 15.84 |
| MMMH15a | h | Vibrador gasolina agua diámetro 30-50mm | 0.066 | 1.340023967541 | 0.09 |
| %0100 | % | Medios auxiliares | 1 % | 358.49 | 3.58 |
| %PM0040 | % | Pequeño material | 0.4 % | 362.07 | 1.45 |
|  |  | Total |  |  | 363.53 |

| Medición | Uds. | Largo | Parcial |
|---|---|---|---|
| VC.T-4.1 [(P17-P18) - P19] | 1 | 0.82 | 0.82 |
| VC.T-6.2 [P9 - P8] | 1 | 0.81 | 0.81 |
| Subtotal |  |  | 1.63 |
| Total |  |  | 1.63 |

**CAV010** m³ VIGA DE ATADO ENTRE ZAPATAS (18/11/2020)
0.76 m³ × 96.51 (99.48 con costes indirectos) = 75.60
Viga de atado de hormigón armado, realizada con hormigón HA-30/B/20/IIa fabricado en central, y vertido con bomba, y acero UNE-EN 10080 B 500 S, con una cuantía aproximada de 15 kg/m³. Incluso alambre de atar, y separadores. El precio incluye la elaboración de la ferralla (corte, doblado y conformado de elementos) en taller industrial y el montaje en el lugar definitivo de su colocación en obra, pero no incluye el encofrado.

| Código | Ud | Descripción | Rendimiento | Precio | Importe |
|---|---|---|---|---|---|
| mt07aco020a | Ud | Separador homologado para cimentaciones. | 10 | 0.1300023252092 | 1.30 |
| mt07aco010c | kg | Ferralla elaborada en taller industrial con acero en barras corrugadas, UNE-EN 10080 B 500 S, de varios diámetros. | 15 | 0.9200164553266 | 13.80 |
| mt08var050 | kg | Alambre galvanizado para atar, de 1,30 mm de diámetro. | 0.12 | 0.9700173496379 | 0.12 |
| mt10haf010nsa | m³ | Hormigón HA-30/B/20/IIa, fabricado en central. (material) | 1.1 | 62.73112200287 | 69.00 |
| MMMH.1a | h | Bom H sob cmn 1065l | 0.038 | 106.29190112681 | 4.04 |
| O01OB030 | h | Oficial 1ª ferralla | 0.088 | 18.5 | 1.63 |
| O01OB040 | h | Ayudante ferralla | 0.181 | 16 | 2.90 |
| MMMH15a | h | Vibrador gasolina agua diámetro 30-50mm | 0.066 | 1.340023967541 | 0.09 |
| %0350 | % | Medios auxiliares (24/02/2021) | 3.5 % | 92.88 | 3.25 |
| %PM0040 | % | Pequeño material | 0.4 % | 96.13 | 0.38 |
|  |  | Total |  |  | 96.51 |

| Medición | Uds. | Largo | Ancho | Alto | Parcial |
|---|---|---|---|---|---|
| Vigas entre zapatas | 1 | 4.74 | 0.4 | 0.4 | 0.76 |
| Total |  |  |  |  | 0.76 |

**ASD040** m³ RELLENO DE GRAVA FILTRANTE (12/02/2019)
163.47 m³ × 24.04 (24.78 con costes indirectos) = 4050.79
Relleno de grava filtrante sin clasificar, para apoyo de solera, para facilitar el drenaje de las aguas con el fin de evitar filtraciones y el sobreempuje hidrostático , y compactación con pisón vibrante de guiado manual.
Incluye: Descarga a pie de tajo de los áridos a utilizar en los trabajos de relleno. Replanteo general y de niveles. Extendido del material de relleno en tongadas de espesor uniforme. Humectación o desecación de cada tongada. Compactación. Realización de pruebas de servicio.

| Código | Ud | Descripción | Rendimiento | Precio | Importe |
|---|---|---|---|---|---|
| mt01ard030b | t | Grava filtrante sin clasificar. (material) | 2.2 | 8.940159902848 | 19.67 |
| mq01pan010a | h | Pala cargadora sobre neumáticos de 120 kW/1,9 m³. (maquinaria) | 0.016 | 37.870677351326 | 0.61 |
| mq04cab010c | h | Camión basculante de 12 t de carga, de 162 kW. (maquinaria) | 0.016 | 37.820676457015 | 0.61 |
| mq01mot010b | h | Motoniveladora de 154 kW. (maquinaria) | 0.011 | 70.501260978835 | 0.78 |
| mq02rop020 | h | Pisón vibrante de guiado manual, de 80 kg, con placa de 30x30 cm, tipo rana. (maquinaria) | 0.027 | 3.290058845679 | 0.09 |
| mq02cia020j | h | Camión cisterna de 8 m³ de capacidad. (maquinaria) | 0.013 | 37.730674847255 | 0.49 |
| O01OA070 | h | Peón ordinario | 0.1 | 14.5 | 1.45 |
| %0100 | % | Medios auxiliares | 1 % | 23.70 | 0.24 |
| %PM0040 | % | Pequeño material | 0.4 % | 23.94 | 0.10 |
|  |  | Total |  |  | 24.04 |

| Medición | Uds. | Largo | Ancho | Alto | Parcial |
|---|---|---|---|---|---|
| P2 | 1 | 1.8 | 2 | 0.2 | 0.72 |
| P3 | 1 | 3.1 | 3.1 | 0.2 | 1.92 |
| P4 | 1 | 3.1 | 3.1 | 0.2 | 1.92 |
| P5 | 1 | 3.1 | 3.1 | 0.2 | 1.92 |
| P6 | 1 | 3.1 | 3.1 | 0.2 | 1.92 |
| P7 | 1 | 3.1 | 3.1 | 0.2 | 1.92 |
| P8 | 1 | 2.3 | 3.2 | 0.2 | 1.47 |
| P9 | 1 | 1.6 | 3.2 | 0.2 | 1.02 |
| P10 | 1 | 1.2 | 1.6 | 0.2 | 0.38 |
| P14 | 1 | 2.2 | 2.2 | 0.2 | 0.97 |
| P15 | 1 | 3.2 | 2.5 | 0.2 | 1.60 |
| P16 | 1 | 3 | 2.8 | 0.2 | 1.68 |
| P19 | 1 | 1.2 | 2.3 | 0.2 | 0.55 |
| P21 | 1 | 1.5 | 1.8 | 0.2 | 0.54 |
| P22 | 1 | 3.4 | 3.4 | 0.2 | 2.31 |
| P23 | 1 | 3.4 | 3.4 | 0.2 | 2.31 |
| P25 | 1 | 3.4 | 3.4 | 0.2 | 2.31 |
| P26 | 1 | 2.8 | 2.4 | 0.2 | 1.34 |
| P31 | 1 | 1.8 | 2 | 0.2 | 0.72 |
| P34 | 1 | 3.5 | 3 | 0.2 | 2.10 |
| P35 | 1 | 3.5 | 3 | 0.2 | 2.10 |
| P36 | 1 | 3.5 | 3 | 0.2 | 2.10 |
| P37 | 1 | 2 | 1.8 | 0.2 | 0.72 |
| P42 | 1 | 2.2 | 2.2 | 0.2 | 0.97 |
| P43 | 1 | 2.2 | 2 | 0.2 | 0.88 |
| P50 | 1 | 3.5 | 3 | 0.2 | 2.10 |
| P51 | 1 | 3.5 | 3 | 0.2 | 2.10 |
| P52 | 1 | 3.5 | 3 | 0.2 | 2.10 |
| P53 | 1 | 2 | 1.8 | 0.2 | 0.72 |
| P58 | 1 | 2.2 | 2.2 | 0.2 | 0.97 |
| P59 | 1 | 2.5 | 2.1 | 0.2 | 1.05 |
| P65 | 1 | 2.6 | 3 | 0.2 | 1.56 |
| P66 | 1 | 3 | 3 | 0.2 | 1.80 |
| P67 | 1 | 3 | 3 | 0.2 | 1.80 |
| P68 | 1 | 3.1 | 2.6 | 0.2 | 1.61 |
| P69 | 1 | 2.6 | 2.3 | 0.2 | 1.20 |
| P12-P13 | 1 | 4.7 | 1.4 | 0.2 | 1.32 |
| P17-P18 | 1 | 4.6 | 2 | 0.2 | 1.84 |
| P27-P28 | 1 | 4.5 | 1.9 | 0.2 | 1.71 |
| P32-P33 | 1 | 5 | 2.1 | 0.2 | 2.10 |
| P38-P39 | 1 | 4.5 | 1.8 | 0.2 | 1.62 |
| P45-P44 | 1 | 4 | 1.5 | 0.2 | 1.20 |
| P48-P49 | 1 | 4.7 | 2 | 0.2 | 1.88 |
| P55-P54 | 1 | 4.4 | 1.8 | 0.2 | 1.58 |
| P60-P61 | 1 | 4 | 1.5 | 0.2 | 1.20 |
| P70-P71 | 1 | 4.5 | 2 | 0.2 | 1.80 |
| PAN2-PAN1 | 1 | 3.1 | 2.75 | 0.2 | 1.71 |
| P24-PAN4-PAN3 | 1 | 4.4 | 4.8 | 0.2 | 4.22 |
| VCT P18-P19 | 1 | 3 | 0.4 | 0.2 | 0.24 |
| VCT P8-P9 | 1 | 2.4 | 0.4 | 0.2 | 0.19 |
| Subtotal |  |  |  |  | 76.01 |
| SALIDA GARAJE | 27.3 |  |  | 0.6 | 16.38 |
| ARRANQUE RAMPA | 67.68 |  |  | 1 | 67.68 |
| ESCALERA P.BAJA | 3.4 |  |  |  | 3.40 |
| Subtotal |  |  |  |  | 87.46 |
| Total |  |  |  |  | 163.47 |

**ECSS.1bcbbbadbc** m² SOLERA HA-30/B/20/IIA-ME 500 T 15X15 Ø8 15CM (12/02/2019)
407.48 m² × 27.11 (27.94 con costes indirectos) = 11384.99
Solera de 15cm de espesor, de hormigón HA-30/B/20/IIa fabricado en central, vertido mediante bomba, armada superior e inferiormente con malla electrosoldada de 15x15cm y 8 mm de diámetro, de acero B 500 T, incluso parte proporcional de solapes con la solera existente según detalle de proyecto, extendido sobre lámina aislante de polietileno; realizada sobre capa base existente (no incluida en este precio). Incluso curado y vibrado del hormigón con regla vibrante, formación de juntas de hormigonado y plancha de poliestireno expandido para la ejecución de juntas de contorno , colocada alrededor de cualquier elemento que interrumpa la solera, como pilares y muros, terminación mediante reglado, según EHE-08.

| Código | Ud | Descripción | Rendimiento | Precio | Importe |
|---|---|---|---|---|---|
| O01OA030 | h. | Oficial primera | 0.157 | 18.5 | 2.90 |
| O01OA060 | h | Peón especializado | 0.157 | 15.5 | 2.43 |
| P01HAT160 | m³ | Hormigón HA-30/B/20/IIa, fabricado en central. | 0.15 | 68.961233434049 | 10.34 |
| PNTS.2bab | m2 | Panel EPS 0.034 e30mm (material) | 0.05 | 6.1601101791436 | 0.31 |
| P01DW050 | m3 | Agua | 0.1 | 0.9900177073624 | 0.10 |
| PEAM.3aac | m2 | Mallazo ME 500 T 15x15 ø 8-8 (material) | 2.4 | 3.8800693985515 | 9.31 |
| PNIS.2b | m2 | Lámina PE e=0.10mm (material) | 1.1 | 0.1000017886225 | 0.11 |
| MMMC10a | h | Regla vibrante | 0.072 | 2.3500420326278 | 0.17 |
| MMMH.1a | h | Bom H sob cmn 1065l | 0.01 | 106.29190112681 | 1.06 |
| %0100 | % | Medios auxiliares | 1 % | 26.73 | 0.27 |
| %PM0040 | % | Pequeño material | 0.4 % | 27.00 | 0.11 |
|  |  | Total |  |  | 27.11 |

Relación comercial: ADMON: Conselleria, 26.81, Alicante, 27.43, Andalucía, 27.31, Aragón, 27.49, Asturias, 27.81, Baleares, 27.16, Canarias, 27.05, Cantabria, 27.22, Castellón, 27.04, Castilla - La Manc, 27.01, Castilla y León, 27.23, Cataluña, 27.64, Comunitat Valencia, 27.25, Extremadura, 27, Galicia, 27.2, Madrid (Comunidad, 27.77, Murcia (Región), 27.19, Navarra (Comunidad, 27.65, País Vasco, 27.96, Rioja, La, 27.44, Valencia, 27.14

| Medición | Uds. | Largo | Ancho | Parcial |
|---|---|---|---|---|
| P2 | 1 | 1.8 | 2 | 3.60 |
| P3 | 1 | 3.1 | 3.1 | 9.61 |
| P4 | 1 | 3.1 | 3.1 | 9.61 |
| P5 | 1 | 3.1 | 3.1 | 9.61 |
| P6 | 1 | 3.1 | 3.1 | 9.61 |
| P7 | 1 | 3.1 | 3.1 | 9.61 |
| P8 | 1 | 2.3 | 3.2 | 7.36 |
| P9 | 1 | 1.6 | 3.2 | 5.12 |
| P10 | 1 | 1.2 | 1.6 | 1.92 |
| P14 | 1 | 2.2 | 2.2 | 4.84 |
| P15 | 1 | 3.2 | 2.5 | 8.00 |
| P16 | 1 | 3 | 2.8 | 8.40 |
| P19 | 1 | 1.2 | 2.3 | 2.76 |
| P21 | 1 | 1.5 | 1.8 | 2.70 |
| P22 | 1 | 3.4 | 3.4 | 11.56 |
| P23 | 1 | 3.4 | 3.4 | 11.56 |
| P25 | 1 | 3.4 | 3.4 | 11.56 |
| P26 | 1 | 2.8 | 2.4 | 6.72 |
| P31 | 1 | 1.8 | 2 | 3.60 |
| P34 | 1 | 3.5 | 3 | 10.50 |
| P35 | 1 | 3.5 | 3 | 10.50 |
| P36 | 1 | 3.5 | 3 | 10.50 |
| P37 | 1 | 2 | 1.8 | 3.60 |
| P42 | 1 | 2.2 | 2.2 | 4.84 |
| P43 | 1 | 2.2 | 2 | 4.40 |
| P50 | 1 | 3.5 | 3 | 10.50 |
| P51 | 1 | 3.5 | 3 | 10.50 |
| P52 | 1 | 3.5 | 3 | 10.50 |
| P53 | 1 | 2 | 1.8 | 3.60 |
| P58 | 1 | 2.2 | 2.2 | 4.84 |
| P59 | 1 | 2.5 | 2.1 | 5.25 |
| P65 | 1 | 2.6 | 3 | 7.80 |
| P66 | 1 | 3 | 3 | 9.00 |
| P67 | 1 | 3 | 3 | 9.00 |
| P68 | 1 | 3.1 | 2.6 | 8.06 |
| P69 | 1 | 2.6 | 2.3 | 5.98 |
| P12-P13 | 1 | 4.7 | 1.4 | 6.58 |
| P17-P18 | 1 | 4.6 | 2 | 9.20 |
| P27-P28 | 1 | 4.5 | 1.9 | 8.55 |
| P32-P33 | 1 | 5 | 2.1 | 10.50 |
| P38-P39 | 1 | 4.5 | 1.8 | 8.10 |
| P45-P44 | 1 | 4 | 1.5 | 6.00 |
| P48-P49 | 1 | 4.7 | 2 | 9.40 |
| P55-P54 | 1 | 4.4 | 1.8 | 7.92 |
| P60-P61 | 1 | 4 | 1.5 | 6.00 |
| P70-P71 | 1 | 4.5 | 2 | 9.00 |
| PAN2-PAN1 | 1 | 3.1 | 2.75 | 8.53 |
| P24-PAN4-PAN3 | 1 | 4.4 | 4.8 | 21.12 |
| incr 10 % |  |  |  |  |
| VCT P18-P19 | 1 | 3 | 0.4 | 1.20 |
| VCT P8-P9 | 1 | 2.4 | 0.4 | 0.96 |
| Subtotal |  |  |  | 380.18 |
| Salida Garaje | 27.3 |  |  | 27.30 |
| Subtotal |  |  |  | 27.30 |
| Total |  |  |  | 407.48 |

**ECCP16ac** u CONEXIÓN SOLERAS (12/02/2019)
1775 u × 4.37 (4.5 con costes indirectos) = 7987.50
Anclaje de losa de hormigón armado mediante barra corrugada de 12 mm de diámetro y 70 cm de longitud, de acero B 500 S, fijada con resina epoxi PROPAM NF EPO o equivalente, incluso ejecución de taladro de 16 mm de diámetro y 150 mm de profundidad y limpieza del mismo según especificaciones de la ficha técnica de la resina.. Totalmente ejecutado según ficha técnica del fabricante.,

| Código | Ud | Descripción | Rendimiento | Precio | Importe |
|---|---|---|---|---|---|
| O01OC120 | h | Especialista en anclajes (mano de obra; 18/11/2020) | 0.085 | 21.27 | 1.81 |
| O01OA060 | h | Peón especializado | 0.085 | 15.5 | 1.32 |
| PEAA.3ck | kg | Acero corru B 500 SD ø6-25 (material) | 0.42 | 0.9200164553266 | 0.39 |
| PBUA54c | u | Cartucho 410 ml Resina de epoxi-acrilato (material) | 0.05 | 10.140181366318 | 0.51 |
| PBUW14a | u | Boquilla de inyección resinas (material) | 1 | 0.0900016097602 | 0.09 |
| MMMA20a | h | Taladradora mecánica (maquinaria) | 0.076 | 1.6500295122706 | 0.13 |
| MMML11a | h | Equipo chorro aire presión (maquinaria) | 0.011 | 3.5600636749596 | 0.04 |
| MMML.6a | h | Equipo de inyección resinas (maquinaria) | 0.017 | 1.1500205691583 | 0.02 |
| %0100 | % | Medios auxiliares | 1 % | 4.31 | 0.04 |
| %PM0040 | % | Pequeño material | 0.4 % | 4.35 | 0.02 |
|  |  | Total |  |  | 4.37 |

Relación comercial: ADMON: Conselleria, 4.21, ADMON: Conselleria VOPVT, 3.93, Alicante, 4.24, Andalucía, 4.11, Aragón, 4.29, Asturias, 4.65, Baleares, Canarias, 3.82, Cantabria, 4, Castellón, 3.83, Castilla - La Manc, 4.31, Castilla - La Mancha, Castilla y León, 4.01, Cataluña, 4.45, Comunitat Valencia, 4.44, Comunitat Valenciana, 3.96, Extremadura, 3.77, Galicia, 3.97, Madrid (Comunidad, 4.74, Madrid (Comunidad de), 4.25, Murcia (Región), Navarra (Comunidad, 4.67, Navarra (Comunidad Foral, 4.18, País Vasco, 4.8, Rioja, La, Valencia, 3.9

| Medición | Uds. | Parcial |
|---|---|---|
| un conector en perímetro cada 40 cm | 1775 | 1775.00 |
| Total |  | 1775 |

**ECSS.1acbbaaaac** m2 SOLAPE DE SOLERA HM-30/B/20/IIA 7CM (12/02/2019)
250.76 m2 × 10.02 (10.33 con costes indirectos) = 2590.35
Hormigonado de hasta 7 cm de espesor, de zona de solera de solape, solera nueva- solera existente según detalle de proyecto, con hormigón HM-30/B/20/IIa fabricado en central; realizada sobre solera existente anteriormente repicado (repicado no incluido en este precio). Incluso curado y vibrado del hormigón con regla vibrante, formación de juntas de hormigonado, terminación mediante reglado, según EHE-08.

| Código | Ud | Descripción | Rendimiento | Precio | Importe |
|---|---|---|---|---|---|
| O01OA030 | h. | Oficial primera | 0.108 | 18.5 | 2.00 |
| O01OA060 | h | Peón especializado | 0.108 | 15.5 | 1.67 |
| MMMH.1a | h | Bom H sob cmn 1065l | 0.008 | 106.29190112681 | 0.85 |
| P01HAT160 | m³ | Hormigón HA-30/B/20/IIa, fabricado en central. | 0.07 | 68.961233434049 | 4.83 |
| P01DW050 | m3 | Agua | 0.1 | 0.9900177073624 | 0.10 |
| MMMC10a | h | Regla vibrante | 0.079 | 2.3500420326278 | 0.19 |
| PNIS.2b | m2 | Lámina PE e=0.10mm | 1.1 | 0.1000017886225 | 0.11 |
| MMMH15a | h | Vibrador gasolina agua diámetro 30-50mm | 0.094 | 1.340023967541 | 0.13 |
| %0100 | % | Medios auxiliares | 1 % | 9.88 | 0.10 |
| %PM0040 | % | Pequeño material | 0.4 % | 9.98 | 0.04 |
|  |  | Total |  |  | 10.02 |

Relación comercial: ADMON: Conselleria, 9.82, Alicante, 10.24, Andalucía, 10.16, Aragón, 10.28, Asturias, 10.5, Baleares, 10.06, Canarias, 9.98, Cantabria, 10.1, Castellón, 9.97, Castilla - La Manc, 9.95, Castilla y León, Cataluña, 10.39, Comunitat Valencia, 10.11, Extremadura, Galicia, 10.08, Madrid (Comunidad, 10.48, Murcia (Región), 10.07, Navarra (Comunidad, País Vasco, 10.61, Rioja, La, 10.25, Valencia, 10.04

| Medición | Uds. | Largo | Ancho | Parcial |
|---|---|---|---|---|
| P2 | 1 | 2.6 | 2.8 | 7.28 |
| P3 | 1 | 3.9 | 3.9 | 15.21 |
| P4 | 1 | 3.9 | 3.9 | 15.21 |
| P5 | 1 | 3.9 | 3.9 | 15.21 |
| P6 | 1 | 3.9 | 3.9 | 15.21 |
| P7 | 1 | 3.9 | 3.9 | 15.21 |
| P8 | 1 | 3.1 | 4 | 12.40 |
| P9 | 1 | 2.4 | 4 | 9.60 |
| P10 | 1 | 2 | 2.4 | 4.80 |
| P14 | 1 | 3 | 3 | 9.00 |
| P15 | 1 | 4 | 3.3 | 13.20 |
| P16 | 1 | 3.8 | 3.6 | 13.68 |
| P19 | 1 | 2 | 3.1 | 6.20 |
| P21 | 1 | 2.3 | 2.6 | 5.98 |
| P22 | 1 | 4.2 | 4.2 | 17.64 |
| P23 | 1 | 4.2 | 4.2 | 17.64 |
| P25 | 1 | 4.2 | 4.2 | 17.64 |
| P26 | 1 | 3.6 | 3.2 | 11.52 |
| P31 | 1 | 2.6 | 2.8 | 7.28 |
| P34 | 1 | 4.3 | 3.8 | 16.34 |
| P35 | 1 | 4.3 | 3.8 | 16.34 |
| P36 | 1 | 4.3 | 3.8 | 16.34 |
| P37 | 1 | 2.8 | 2.6 | 7.28 |
| P42 | 1 | 3 | 3 | 9.00 |
| P43 | 1 | 3 | 2.8 | 8.40 |
| P50 | 1 | 4.3 | 3.8 | 16.34 |
| P51 | 1 | 4.3 | 3.8 | 16.34 |
| P52 | 1 | 4.3 | 3.8 | 16.34 |
| P53 | 1 | 2.8 | 2.6 | 7.28 |
| P58 | 1 | 3 | 3 | 9.00 |
| P59 | 1 | 3.3 | 2.9 | 9.57 |
| P65 | 1 | 3.4 | 3.8 | 12.92 |
| P66 | 1 | 3.8 | 3.8 | 14.44 |
| P67 | 1 | 3.8 | 3.8 | 14.44 |
| P68 | 1 | 3.9 | 3.4 | 13.26 |
| P69 | 1 | 3.4 | 3.1 | 10.54 |
| P12-P13 | 1 | 5.5 | 2.2 | 12.10 |
| P17-P18 | 1 | 5.4 | 2.8 | 15.12 |
| P27-P28 | 1 | 5.3 | 2.7 | 14.31 |
| P32-P33 | 1 | 5.8 | 2.8 | 16.24 |
| P38-P39 | 1 | 5.3 | 2.6 | 13.78 |
| P45-P44 | 1 | 4.8 | 2.3 | 11.04 |
| P48-P49 | 1 | 5.5 | 2.8 | 15.40 |
| P55-P54 | 1 | 5.2 | 2.6 | 13.52 |
| P60-P61 | 1 | 4.8 | 2.3 | 11.04 |
| P70-P71 | 1 | 5.3 | 2.8 | 14.84 |
| PAN2-PAN1 | 1 | 3.9 | 3.55 | 13.85 |
| P24-PAN4-PAN3 | 1 | 5.2 | 5.6 | 29.12 |
| Superf zapata | 1 | -378 |  | -378.00 |
| VCT P18-P19 | 1 | 3 | 0.8 | 2.40 |
| VCT P8-P9 | 1 | 2.4 | 0.8 | 1.92 |
| Subtotal |  |  |  | 250.76 |
| Total |  |  |  | 250.76 |

**CSL010** m³ LOSA DE CIMENTACIÓN 40cm (12/02/2019)
29.68 m³ × 132.5 (136.58 con costes indirectos) = 4053.69
Losa de cimentación de hormigón armado, realizada con hormigón HA-30/B/20/IIa fabricado en central, y vertido con bomba, y acero UNE-EN 10080 B 500 S, con una cuantía aproximada de 30 kg/m³; acabado superficial liso mediante regla vibrante. Incluso armaduras para formación de foso de ascensor, refuerzos, pliegues, encuentros, arranques y esperas en muros, escaleras y rampas, cambios de nivel, alambre de atar, y separadores. El precio incluye la elaboración y el montaje de la ferralla en el lugar definitivo de su colocación en obra, pero no incluye el encofrado.

| Código | Ud | Descripción | Rendimiento | Precio | Importe |
|---|---|---|---|---|---|
| mt07aco020a | Ud | Separador homologado para cimentaciones. | 5 | 0.1300023252092 | 0.65 |
| mt07aco010g | kg | Acero en barras corrugadas, UNE-EN 10080 B 500 S, suministrado en obra en barras sin elaborar, de varios diámetros. (material) | 30.6 | 1.1500205691583 | 35.19 |
| mt08var050 | kg | Alambre galvanizado para atar, de 1,30 mm de diámetro. | 0.15 | 0.9700173496379 | 0.15 |
| mt10haf010nsa | m³ | Hormigón HA-30/B/20/IIa, fabricado en central. | 1.15 | 62.73112200287 | 72.14 |
| O01OB030 | h | Oficial 1ª ferralla | 0.181 | 18.5 | 3.35 |
| O01OB040 | h | Ayudante ferralla | 0.271 | 16 | 4.34 |
| O01OA030 | h. | Oficial primera | 0.329 | 18.5 | 6.09 |
| O01OA050 | h | Ayudante | 0.395 | 16 | 6.32 |
| MMMH.1a | h | Bom H sob cmn 1065l | 0.022 | 106.29190112681 | 2.34 |
| MMMH15a | h | Vibrador gasolina agua diámetro 30-50mm | 0.066 | 1.340023967541 | 0.09 |
| %0100 | % | Medios auxiliares | 1 % | 130.66 | 1.31 |
| %PM0040 | % | Pequeño material | 0.4 % | 131.97 | 0.53 |
|  |  | Total |  |  | 132.5 |

| Medición | Uds. | Largo | Parcial |
|---|---|---|---|
| Comunicación con Auditorio | 1 | 29.68 | 29.68 |
| Total |  |  | 29.68 |

**CSL020** m² ENCOFRADO LOSA DE CIMENTACIÓN (25/07/2006)
10.04 m² × 13.85 (14.28 con costes indirectos) = 143.37
Montaje de sistema de encofrado recuperable metálico, para losa de cimentación, formado por paneles metálicos, amortizables en 200 usos, y posterior desmontaje del sistema de encofrado. Incluso elementos de sustentación, fijación y acodalamientos necesarios para su estabilidad y líquido desencofrante, para evitar la adherencia del hormigón al encofrado.
Incluye: Limpieza y preparación del plano de apoyo. Replanteo. Aplicación del líquido desencofrante. Montaje del sistema de encofrado. Colocación de elementos de sustentación, fijación y acodalamiento. Aplomado y nivelación del encofrado. Desmontaje del sistema de encofrado. Limpieza y almacenamiento del encofrado.

| Código | Ud | Descripción | Rendimiento | Precio | Importe |
|---|---|---|---|---|---|
| mt08eme040 | m² | Paneles metálicos de varias dimensiones, para encofrar elementos de hormigón. (material) | 0.005 | 48.950875530695 | 0.24 |
| mt50spa052b | m | Tablón de madera de pino, de 20x7,2 cm. (material) | 0.02 | 4.5200808457352 | 0.09 |
| mt50spa081a | Ud | Puntal metálico telescópico, de hasta 4 m de altura. (material) | 0.013 | 13.740245756726 | 0.18 |
| mt08eme051a | m | Fleje de acero galvanizado, para encofrado metálico. (material) | 0.5 | 0.2700048292806 | 0.14 |
| mt08var050 | kg | Alambre galvanizado para atar, de 1,30 mm de diámetro. | 0.05 | 0.9700173496379 | 0.05 |
| mt08var060 | kg | Puntas de acero de 20x100 mm. (material) | 0.04 | 6.1501100002814 | 0.25 |
| mt08dba010d | l | Agente desmoldeante, a base de aceites especiales, emulsionable en agua para encofrados metálicos, fenólicos o de madera. (material) | 0.03 | 2.0600368456227 | 0.06 |
| O01OB010 | h. | Oficial 1ª encofrador (mano de obra; 18/11/2020) | 0.343 | 18.5 | 6.35 |
| O01OB020 | h. | Ayudante encofrador (mano de obra; 18/11/2020) | 0.385 | 16 | 6.16 |
| %0200 | % | Medios auxiliares | 2 % | 13.52 | 0.27 |
| %PM0040 | % | Pequeño material | 0.4 % | 13.79 | 0.06 |
|  |  | Total |  |  | 13.85 |

| Medición | Uds. | Largo | Alto | Parcial |
|---|---|---|---|---|
| Comunicación con Auditorio | 1 | 3.75 | 0.4 | 1.50 |
| Comunicación con Auditorio |  | 7.75 | 0.4 | 3.10 |
| Comunicación con Auditorio |  | 2.1 | 0.4 | 0.84 |
| Comunicación con Auditorio |  | 6.5 | 0.4 | 2.60 |
| Comunicación con Auditorio |  | 1.7 | 0.4 | 0.68 |
| Comunicación con Auditorio |  | 3.3 | 0.4 | 1.32 |
| Subtotal |  |  |  | 10.04 |
| Total |  |  |  | 10.04 |

**EEMH.1bbbbeebc** m² MURO HA-30/B/12/IIA E/25 CM (12/02/2019)
13.25 m² × 89.8 (92.57 con costes indirectos) = 1226.55
Muro de hormigón de 25 cm de espesor , armado con barras verticales Ø12 c/15 cm y horizontales Ø12 c/20 cm en sus dos caras, hormigonado mediante cubilote con hormigón HA-30/B/12/IIa, incluido el encofrado metálico a dos caras, el vertido, vibrado y curado del hormigón, y el desencofrado, según EHE-08.

| Código | Ud | Descripción | Rendimiento | Precio | Importe |
|---|---|---|---|---|---|
| O01OA030 | h. | Oficial primera | 0.019 | 18.5 | 0.35 |
| O01OA050 | h | Ayudante | 0.038 | 16 | 0.61 |
| O01OA070 | h | Peón ordinario | 0.038 | 14.5 | 0.55 |
| O01OB030 | h | Oficial 1ª ferralla | 0.245 | 18.5 | 4.53 |
| O01OB040 | h | Ayudante ferralla | 0.245 | 16 | 3.92 |
| MMMH.1a | h | Bom H sob cmn 1065l | 0.038 | 106.29190112681 | 4.04 |
| MMEM14bab | m2 | Amtz tabl hdrf fenólico e15 2 us (maquinaria) | 0.941 | 6.5801176913579 | 6.19 |
| MMMH.5c | h | Vibrador gasolina aguja ø30-50mm (maquinaria) | 0.071 | 1.340023967541 | 0.10 |
| mt07aco010c | kg | Ferralla elaborada en taller industrial con acero en barras corrugadas, UNE-EN 10080 B 500 S, de varios diámetros. | 27 | 0.9200164553266 | 24.84 |
| mt10haf010noa | m3 | Hormigón HA-30/B/12/IIa, fabricado en central (material) | 0.263 | 68.25122073483 | 17.95 |
| P01DW050 | m3 | Agua | 0.07 | 0.9900177073624 | 0.07 |
| EEHM.1cba | m2 | Encf met muro 2cr (material; 12/02/2019) | 1 | 23.14 | 23.14 |
| MMMH15a | h | Vibrador gasolina agua diámetro 30-50mm | 0.094 | 1.340023967541 | 0.13 |
| %0350 | % | Medios auxiliares | 3.5 % | 86.42 | 3.02 |
| %PM0040 | % | Pequeño material | 0.4 % | 89.44 | 0.36 |
|  |  | Total |  |  | 89.8 |

Relación comercial: ADMON: Conselleria, 89.25, Alicante, 90.42, Andalucía, 90.18, Aragón, 90.51, Asturias, 91.1, Baleares, 89.9, Canarias, 89.69, Cantabria, 90, Castellón, 89.66, Castilla - La Manc, 89.61, Castilla y León, 90.01, Cataluña, 90.8, Comunitat Valencia, 90.05, Extremadura, 89.6, Galicia, 89.96, Madrid (Comunidad, 91.05, Murcia (Región), 89.94, Navarra (Comunidad, 90.81, País Vasco, 91.37, Rioja, La, 90.43, Valencia, 89.86

| Medición | Uds. | Largo | Alto | Parcial |
|---|---|---|---|---|
| Muros foso ascensor |  |  |  |  |
|  | 2 | 2.1 | 1 | 4.20 |
|  | 2 | 3.1 | 1.46 | 9.05 |
| Subtotal |  |  |  | 13.25 |
| Total |  |  |  | 13.25 |

**EEMH.1cbbbeebaa** m² MURO HA-30/B/20/IIA E/30 CM (12/02/2019)
15.9 m² × 93.5 (96.38 con costes indirectos) = 1532.44
Muro de hormigón de 30 cm de espesor , armado con acero B500S dispuesto en barras verticales Ø12 c/15 cm y horizontales Ø12 c/20 cm en sus dos caras, hormigonado con hormigón HA-30/B/20/IIa, incluido el limpiado y saneado de las armaduras de espera de los muros existentes y el corte de las esperas existentes hata dejar la longitud de solape donde proceda por indicación de la Dirección Facultativa, incluido el encofrado metálico, el vertido, vibrado y curado del hormigón, y el desencofrado, según EHE-08, incluida la retirada de las armaduras cortadas y carga, incluso transporte a vertedero o planta de reciclaje.

| Código | Ud | Descripción | Rendimiento | Precio | Importe |
|---|---|---|---|---|---|
| O01OA030 | h. | Oficial primera | 0.024 | 18.5 | 0.44 |
| O01OA050 | h | Ayudante | 0.047 | 16 | 0.75 |
| O01OA070 | h | Peón ordinario | 0.047 | 14.5 | 0.68 |
| O01OB030 | h | Oficial 1ª ferralla | 0.245 | 18.5 | 4.53 |
| O01OB040 | h | Ayudante ferralla | 0.245 | 16 | 3.92 |
| MMMH.1a | h | Bom H sob cmn 1065l | 0.047 | 106.29190112681 | 5.00 |
| MMMH.5c | h | Vibrador gasolina aguja ø30-50mm | 0.085 | 1.340023967541 | 0.11 |
| mt07aco010c | kg | Ferralla elaborada en taller industrial con acero en barras corrugadas, UNE-EN 10080 B 500 S, de varios diámetros. | 27 | 0.9200164553266 | 24.84 |
| P01HAT160 | m³ | Hormigón HA-30/B/20/IIa, fabricado en central. | 0.315 | 68.961233434049 | 21.72 |
| P01DW050 | m3 | Agua | 0.07 | 0.9900177073624 | 0.07 |
| mq08sol010 | h | Equipo de oxicorte, con acetileno como combustible y oxígeno como comburente. | 0.188 | 6.9401241303988 | 1.30 |
| O01OB800 | h | Oficial 1ª soldador. | 0.188 | 18.5 | 3.48 |
| EEHM.1cba | m2 | Encf met muro 2cr | 1 | 23.14 | 23.14 |
| %0350 | % | Medios auxiliares | 3.5 % | 89.98 | 3.15 |
| %PM0040 | % | Pequeño material | 0.4 % | 93.13 | 0.37 |
|  |  | Total |  |  | 93.5 |

Relación comercial: ADMON: Conselleria, 92.94, Alicante, 94.11, Andalucía, 93.87, Aragón, 94.21, Asturias, 94.8, Baleares, 93.59, Canarias, 93.39, Cantabria, 93.7, Castellón, 93.35, Castilla - La Manc, 93.3, Castilla y León, 93.71, Cataluña, 94.5, Comunitat Valencia, 93.75, Extremadura, 93.29, Galicia, 93.65, Madrid (Comunidad, 94.75, Murcia (Región), 93.63, Navarra (Comunidad, 94.52, País Vasco, 95.07, Rioja, La, 94.12, Valencia, 93.55

| Medición | Uds. | Largo | Alto | Parcial |
|---|---|---|---|---|
| Muros apoyo de rampa garaje |  |  |  |  |
|  | 1 | 5.3 | 1.9 | 10.07 |
|  | 1 | 5.3 | 1.1 | 5.83 |
| Subtotal |  |  |  | 15.90 |
| Total |  |  |  | 15.9 |

**E04SV140** m2 SOLERA ARMADA ELEVADA SISTEMA CÁVITI C-5 VENTILADA (12/02/2019)
48.64 m2 × 23.75 (24.48 con costes indirectos) = 1190.71
Suministro y colocación de encofrado perdido para solera elevada ventilada mediante cámara, SISTEMA CÁVITI C-5 de elementos modulares prefabricados PP-PET reciclado termoinyectado con reacción al fuego Clase E. Las piezas modulares serán de altura 50 mm. adecuado a las sobrecargas útiles expresadas en los documentos de cálculo y geometrías previstas. Comprendiendo montaje del sistema, siguiendo las flechas indicativas impresas de izquierda a derecha por hileras, formando cada cuatro módulos, un pilar de apoyo hermético sobre la superficie de soporte plano (módulo base 580x400 mm. 25,9 pilares m2 resultando una superficie de apoyo de 1.295,00 cm2/m2), que será rellenado con Hormigón HM-25 N/mm2, consistencia plástica, Tmáx.20 mm., para ambiente normal, elaborado en central, incluso vertido, compactado según EHE-08, p.p. de vibrado, regleado y curado en soleras, formando capa de compresión de 5 cm. Malla electrosoldada con acero corrugado B 500 T de D=6 mm en cuadrícula 15x15 cm, colocado en obra, i/p.p. de alambre de atar y realización de aperturas para ventilación, formación de juntas en caso necesario, etc. Se recomienda utilizar piezas finales de cierre mediante plancha rígida de poliestireno expandido de 3cm de espesor (no incluída). Medida la superficie ejecutada aplicando el rendimiento de colocación expresado por el fabricante. Componentes del hormigón y acero con marcado CE y DdP (Declaración de prestaciones) según Reglamento (UE) 305/2011.

| Código | Ud | Descripción | Rendimiento | Precio | Importe |
|---|---|---|---|---|---|
| O01OA030 | h. | Oficial primera | 0.09 | 18.5 | 1.67 |
| O01OA070 | h | Peón ordinario | 0.09 | 14.5 | 1.31 |
| P33U230 | m2 | Sistema Cáviti C-5 580x400 mm (material) | 1.05 | 6.2901125043528 | 6.60 |
| P01HA450 | m3 | Hormigón HA-25/B/20/IIa (material) | 0.057 | 60.211076929584 | 3.43 |
| E04AM060 | m2 | MALLA 15x15 cm D=6 mm (material; 18/11/2020) | 1.05 | 2.48 | 2.60 |
| MMMC10a | h | Regla vibrante | 0.047 | 2.3500420326278 | 0.11 |
| MMMH.1a | h | Bom H sob cmn 1065l | 0.009 | 106.29190112681 | 0.96 |
| CRL030 | m² | CAPA DE HORMIGÓN DE LIMPIEZA Y NIVELADO DE FONDOS DE CIMENTACIÓN, DE 10 CM DE ESPESOR, DE HORMIGÓN HL-150/B/20, FABRICADO EN CEN | 1 | 6.75 | 6.75 |
| %0100 | % | Medios auxiliares | 1 % | 23.43 | 0.23 |
| %PM0040 | % | Pequeño material | 0.4 % | 23.66 | 0.09 |
|  |  | Total |  |  | 23.75 |

Claves: vertedero, soporte, ejecución, vibración, flecha, colocación, solera, aplicación, rígido, cierre, alambre, montaje, poliestireno, hilera, malla, pieza, módulo, central, plancha, curado, hormigón, cálculo, componente, impreso, marco, electrosoldadura, clase, ventilación, base, elaboración, compacto, corrugado, superficie, relleno, elevación, caviti, pérdida, círculo, compresión, encofrar, plano, acero, ambiente, apoyo, consistencia, fuego, suministro, indicador, expandido, armadura, fabricación, capa, plástico, cámara, prefabricado

| Medición | Uds. | Largo | Parcial |
|---|---|---|---|
| ***AUDITORIO |  |  |  |
| -- Aseos PB bajo escalera derecha | 1 | 13.6 | 13.60 |
| -- Foso orquesta | 1 | 35.04 | 35.04 |
| Subtotal |  |  | 48.64 |
| Total |  |  | 48.64 |

**CVF010** u FOSO DE ASCENSOR (25/07/2006)
2 u × 1565.74 (1613.96 con costes indirectos) = 3227.92
Foso de ascensor a nivel de cimentación, mediante vaso de hormigón armado, realizado con hormigón HA-30/B/20/IIa fabricado en central con aditivo hidrófugo, y vertido con cubilote, y acero UNE-EN 10080 B 500 S, de dimensiones y cuantía según planos. Incluso armaduras para formación de zunchos de borde y refuerzos, armaduras de espera, alambre de atar, separadores y líquido desencofrante para evitar la adherencia del hormigón al encofrado.
Incluye: Replanteo y trazado de los elementos. Colocación de separadores y fijación de las armaduras. Montaje del sistema de encofrado. Vertido y compactación del hormigón. Desmontaje del sistema de encofrado. Curado del hormigón.

| Código | Ud | Descripción | Rendimiento | Precio | Importe |
|---|---|---|---|---|---|
| EHM011 | m² | MONTAJE Y DESMONTAJE EN UNA CARA DEL MURO, DE SISTEMA DE ENCOFRADO A DOS CARAS CON ACABADO TIPO INDUSTRIAL PARA REVESTIR, REALIZ (25/07/2006) | 18 | 12.23 | 220.1400 |
| mt08var050 | kg | Alambre galvanizado para atar, de 1,30 mm de diámetro. | 0.45 | 0.9700173496379 | 0.4365 |
| mt08var060 | kg | Puntas de acero de 20x100 mm. | 0.5 | 6.1501100002814 | 3.0751 |
| mt08dba010d | l | Agente desmoldeante, a base de aceites especiales, emulsionable en agua para encofrados metálicos, fenólicos o de madera. | 0.15 | 2.0600368456227 | 0.3090 |
| mt07sep010ab | Ud | Separador homologado de plástico para armaduras de cimentaciones de varios diámetros. (material) | 4 | 0.120002146347 | 0.4800 |
| mt07aco020d | Ud | Separador homologado para muros. (material) | 8 | 0.0600010731735 | 0.4800 |
| mt07aco010c | kg | Ferralla elaborada en taller industrial con acero en barras corrugadas, UNE-EN 10080 B 500 S, de varios diámetros. | 800 | 0.9200164553266 | 736.0132 |
| mt10haf010nsa | m³ | Hormigón HA-30/B/20/IIa, fabricado en central. | 7 | 62.73112200287 | 439.1179 |
| MMMH.1a | h | Bom H sob cmn 1065l | 0.329 | 106.29190112681 | 34.9700 |
| MMMH15a | h | Vibrador gasolina agua diámetro 30-50mm | 0.847 | 1.340023967541 | 1.1350 |
| O01OB010 | h. | Oficial 1ª encofrador | 1.527 | 18.5 | 28.2495 |
| O01OB020 | h. | Ayudante encofrador | 2.035 | 16 | 32.5600 |
| O01OB030 | h | Oficial 1ª ferralla | 0.163 | 18.5 | 3.0155 |
| O01OB040 | h | Ayudante ferralla | 0.244 | 16 | 3.9040 |
| O01OA030 | h. | Oficial primera | 0.254 | 18.5 | 4.6990 |
| O01OA050 | h | Ayudante | 1.272 | 16 | 20.3520 |
| %0200 | % | Medios auxiliares | 2 % | 1528.9366 | 30.5787 |
| %PM0040 | % | Pequeño material | 0.4 % | 1559.5154 | 6.2381 |
|  |  | Total |  |  | 1565.74 |

### CIM CIMENTACIÓN Y SANITARIO-AUDITORIO (25/07/2006)
Importe: 76141.95
Relación comercial: ADMON: Conselleria, 76005.16, Alicante, 76291, Andalucía, 76235.97, Aragón, 76317.96, Asturias, 76465.07, Baleares, 76165.27, Canarias, 76114.98, Cantabria, 76190.42, Castellón, 76104.77, Castilla - La Manc, 76091.77, Castilla y León, 76193.21, Cataluña, 76385.02, Comunitat Valencia, 76203.41, Extremadura, 76090.8, Galicia, 76180.21, Madrid (Comunidad, 76449.28, Murcia (Región), 76174.62, Navarra (Comunidad, 76389.64, País Vasco, 76532.01, Rioja, La, 76297.44, Valencia, 76155.06

**CRL030** m² CAPA DE HORMIGÓN DE LIMPIEZA Y NIVELADO DE FONDOS DE CIMENTACIÓN, DE 10 CM DE ESPESOR, DE HORMIGÓN HL-150/B/20, FABRICADO EN CEN
403.58 m² × 6.75 (6.96 con costes indirectos) = 2808.92

| Medición | Uds. | Largo | Parcial |
|---|---|---|---|
| Zapatas bajo muros | 1 | 110.99 | 110.99 |
| Zapatas para macizado encuentro viga | 2 | 5.6 | 11.20 |
| Subtotal |  |  | 122.19 |
| Zapatas nuevas escaleras | 2 | 1 | 2.00 |
| Subtotal |  |  | 2.00 |
| Bajo solera anillo exterior | 1 | 182.39 | 182.39 |
| Bajo solera Vestíbulo Planta baja (zona acceso, zona aseos) | 97 |  | 97.00 |
| Subtotal |  |  | 279.39 |
| Total |  |  | 403.58 |

**CSZ030** m³ ZAPATA DE CIMENTACIÓN DE HORMIGÓN ARMADO HA-30/B/20/IIA (12/02/2019)
54.02 m³ × 124.08 (127.9 con costes indirectos) = 6909.16
Zapata de cimentación de hormigón armado, realizada con hormigón HA-30/B/20/IIa fabricado en central y vertido con cubilote, y acero UNE-EN 10080 B 500 S, con una cuantía aproximada de 37,1 kg/m³. Incluso armaduras de espera del pilar, alambre de atar y separadores.

| Código | Ud | Descripción | Rendimiento | Precio | Importe |
|---|---|---|---|---|---|
| mt07aco020a | Ud | Separador homologado para cimentaciones. | 8 | 0.1300023252092 | 1.04 |
| mt08var050 | kg | Alambre galvanizado para atar, de 1,30 mm de diámetro. | 0.148 | 0.9700173496379 | 0.14 |
| mt07aco010c | kg | Ferralla elaborada en taller industrial con acero en barras corrugadas, UNE-EN 10080 B 500 S, de varios diámetros. | 40 | 0.9200164553266 | 36.80 |
| mt10haf010nsa | m³ | Hormigón HA-30/B/20/IIa, fabricado en central. | 1.1 | 62.73112200287 | 69.00 |
| O01OB030 | h | Oficial 1ª ferralla | 0.056 | 18.5 | 1.04 |
| O01OB040 | h | Ayudante ferralla | 0.083 | 16 | 1.33 |
| O01OA030 | h. | Oficial primera | 0.047 | 18.5 | 0.87 |
| O01OA050 | h | Ayudante | 0.421 | 16 | 6.74 |
| MMMH.1a | h | Bom H sob cmn 1065l | 0.05 | 106.29190112681 | 5.31 |
| MMMH.5c | h | Vibrador gasolina aguja ø30-50mm | 0.071 | 1.340023967541 | 0.10 |
| %0100 | % | Medios auxiliares | 1 % | 122.37 | 1.22 |
| %PM0040 | % | Pequeño material | 0.4 % | 123.59 | 0.49 |
|  |  | Total |  |  | 124.08 |

| Medición | Uds. | Largo | Parcial |
|---|---|---|---|
| Zapatas bajo muros | 1 | 49.74 | 49.74 |
| Zapata macizado entrega viga | 2 | 1.74 | 3.48 |
| Subtotal |  |  | 53.22 |
| Zapatas escaleras nuevas | 2 | 0.4 | 0.80 |
| Subtotal |  |  | 0.80 |
| Total |  |  | 54.02 |

**ECSS.1bcbbbaddb** m2 SOLERA HA-30/B/20/IIA 25CM (12/02/2019)
182.39 m2 × 52.88 (54.51 con costes indirectos) = 9942.08
Solera de 25cm de espesor, de hormigón HA-30/B/20/IIa fabricado en central, armado superior e inferior del diámetro 12mm cada 20 cm, vertido mediante bomba, extendido sobre lámina aislante de polietileno; realizada sobre capa base existente (no incluida en este precio). Incluso curado y vibrado del hormigón con regla vibrante, formación de juntas de hormigonado y plancha de poliestireno expandido para la ejecución de juntas de contorno, colocada alrededor de cualquier elemento que interrumpa la solera, como pilares y muros, terminación mediante reglado, según EHE-08.

| Código | Ud | Descripción | Rendimiento | Precio | Importe |
|---|---|---|---|---|---|
| O01OA030 | h. | Oficial primera | 0.252 | 18.5 | 4.66 |
| O01OA060 | h | Peón especializado | 0.252 | 15.5 | 3.91 |
| mt10haf010nsa | m³ | Hormigón HA-30/B/20/IIa, fabricado en central. | 0.25 | 62.73112200287 | 15.68 |
| mt07aco010a | kg | Ferralla elaborada en taller industrial con acero en barras corrugadas, UNE-EN 10080 B 400 S, de varios diámetros. (material) | 27 | 0.9200164553266 | 24.84 |
| PNTS.2bab | m2 | Panel EPS 0.034 e30mm | 0.05 | 6.1601101791436 | 0.31 |
| P01DW050 | m3 | Agua | 0.1 | 0.9900177073624 | 0.10 |
| MMMC10a | h | Regla vibrante | 0.085 | 2.3500420326278 | 0.20 |
| PNIS.2b | m2 | Lámina PE e=0.10mm | 1.1 | 0.1000017886225 | 0.11 |
| MMMH.1a | h | Bom H sob cmn 1065l | 0.022 | 106.29190112681 | 2.34 |
| %0100 | % | Medios auxiliares | 1 % | 52.15 | 0.52 |
| %PM0040 | % | Pequeño material | 0.4 % | 52.67 | 0.21 |
|  |  | Total |  |  | 52.88 |

Relación comercial: ADMON: Conselleria, 52.4, Alicante, 53.4, Andalucía, 53.21, Aragón, 53.49, Asturias, 54.01, Baleares, 52.96, Canarias, 52.78, Cantabria, 53.05, Castellón, 52.75, Castilla - La Manc, 52.7, Castilla y León, 53.06, Cataluña, 53.73, Comunitat Valencia, 53.09, Extremadura, Galicia, 53.01, Madrid (Comunidad, 53.95, Murcia (Región), 52.99, Navarra (Comunidad, 53.74, País Vasco, 54.25, Rioja, La, 53.42, Valencia, 52.92

| Medición | Uds. | Largo | Parcial |
|---|---|---|---|
| Sanitario anillo exterior | 1 | 182.39 | 182.39 |
| Total |  |  | 182.39 |

**ECSS.1bcbbbadcb** m2 SOLERA HA-30/B/20/IIA-ME 500 T 15X15 Ø8 20CM (12/02/2019)
97 m2 × 34.53 (35.59 con costes indirectos) = 3452.23
Solera de 20cm de espesor, de hormigón HA-30/B/20/IIa fabricado en central, vertido mediante bomba, armada con malla electrosoldada de 15x15cm y 8 mm de diámetro dispuesta en cara superior e inferior, de acero B 500 T, extendido sobre lámina aislante de polietileno; realizada sobre capa base existente (no incluida en este precio). Incluso curado y vibrado del hormigón con regla vibrante, formación de juntas de hormigonado y plancha de poliestireno expandido para la ejecución de juntas de contorno, colocada alrededor de cualquier elemento que interrumpa la solera, como pilares y muros, terminación mediante reglado, según EHE-08.

| Código | Ud | Descripción | Rendimiento | Precio | Importe |
|---|---|---|---|---|---|
| O01OA030 | h. | Oficial primera | 0.248 | 18.5 | 4.59 |
| O01OA060 | h | Peón especializado | 0.248 | 15.5 | 3.84 |
| mt10haf010nsa | m³ | Hormigón HA-30/B/20/IIa, fabricado en central. | 0.2 | 62.73112200287 | 12.55 |
| PNTS.2bab | m2 | Panel EPS 0.034 e30mm | 0.05 | 6.1601101791436 | 0.31 |
| P01DW050 | m3 | Agua | 0.1 | 0.9900177073624 | 0.10 |
| MMMC10a | h | Regla vibrante | 0.083 | 2.3500420326278 | 0.20 |
| PEAM.3aad | m2 | Mallazo ME 500 T 15x15 ø 8-8 (material) | 2.2 | 4.550081382322 | 10.01 |
| PNIS.2b | m2 | Lámina PE e=0.10mm | 1.1 | 0.1000017886225 | 0.11 |
| MMMH.1a | h | Bom H sob cmn 1065l | 0.022 | 106.29190112681 | 2.34 |
| %0100 | % | Medios auxiliares | 1 % | 34.05 | 0.34 |
| %PM0040 | % | Pequeño material | 0.4 % | 34.39 | 0.14 |
|  |  | Total |  |  | 34.53 |

Relación comercial: ADMON: Conselleria, 34.07, Alicante, 35.05, Andalucía, 34.85, Aragón, 35.14, Asturias, 35.64, Baleares, 34.61, Canarias, 34.44, Cantabria, 34.7, Castellón, 34.41, Castilla - La Manc, 34.37, Castilla y León, 34.71, Cataluña, 35.37, Comunitat Valencia, 34.74, Extremadura, 34.36, Galicia, 34.67, Madrid (Comunidad, 35.59, Murcia (Región), 34.65, Navarra (Comunidad, 35.38, País Vasco, 35.86, Rioja, La, 35.06, Valencia, 34.58

| Medición | Uds. | Parcial |
|---|---|---|
| Vestíbulo Planta baja (zona acceso, zona aseos) | 97 | 97.00 |
| Total |  | 97 |

**CSL020b** m² ENCOFRADO SOLERA (25/07/2006)
10.6 m² × 13.85 (14.28 con costes indirectos) = 151.37
Montaje de sistema de encofrado recuperable metálico, para losa de cimentación, formado por paneles metálicos, amortizables en 200 usos, y posterior desmontaje del sistema de encofrado. Incluso elementos de sustentación, fijación y acodalamientos necesarios para su estabilidad y líquido desencofrante, para evitar la adherencia del hormigón al encofrado.
Incluye: Limpieza y preparación del plano de apoyo. Replanteo. Aplicación del líquido desencofrante. Montaje del sistema de encofrado. Colocación de elementos de sustentación, fijación y acodalamiento. Aplomado y nivelación del encofrado. Desmontaje del sistema de encofrado. Limpieza y almacenamiento del encofrado.

| Código | Ud | Descripción | Rendimiento | Precio | Importe |
|---|---|---|---|---|---|
| mt08eme040 | m² | Paneles metálicos de varias dimensiones, para encofrar elementos de hormigón. | 0.005 | 48.950875530695 | 0.24 |
| mt50spa052b | m | Tablón de madera de pino, de 20x7,2 cm. | 0.02 | 4.5200808457352 | 0.09 |
| mt50spa081a | Ud | Puntal metálico telescópico, de hasta 4 m de altura. | 0.013 | 13.740245756726 | 0.18 |
| mt08eme051a | m | Fleje de acero galvanizado, para encofrado metálico. | 0.5 | 0.2700048292806 | 0.14 |
| mt08var050 | kg | Alambre galvanizado para atar, de 1,30 mm de diámetro. | 0.05 | 0.9700173496379 | 0.05 |
| mt08var060 | kg | Puntas de acero de 20x100 mm. | 0.04 | 6.1501100002814 | 0.25 |
| mt08dba010d | l | Agente desmoldeante, a base de aceites especiales, emulsionable en agua para encofrados metálicos, fenólicos o de madera. | 0.03 | 2.0600368456227 | 0.06 |
| O01OB010 | h. | Oficial 1ª encofrador | 0.343 | 18.5 | 6.35 |
| O01OB020 | h. | Ayudante encofrador | 0.385 | 16 | 6.16 |
| %0200 | % | Medios auxiliares | 2 % | 13.52 | 0.27 |
| %PM0040 | % | Pequeño material | 0.4 % | 13.79 | 0.06 |
|  |  | Total |  |  | 13.85 |

| Medición | Uds. | Largo | Ancho | Parcial |
|---|---|---|---|---|
| Vestíbulo Planta baja (zona acceso, zona aseos) | 1 | 53 | 0.2 | 10.60 |
| Total |  |  |  | 10.6 |

**EHU030b** m² FORJADO SANITARIO 25+5 VIGUETA AUTORRESISTENTE (12/02/2019)
182.39 m² × 46.34 (47.77 con costes indirectos) = 8712.77
Forjado sanitario horizontal sobre muretes de ladrilo y hormigón, de tipología unidireccional de 25+5 cm de canto ejecutado con hormigón HA-30/B/20/IIa, intereje de 70 cm; montaje y desmontaje de sistema de encofrado continuo, con acabado tipo industrial para revestir, formado por: superficie encofrante de tableros de madera tratada, reforzados con varillas y perfiles, amortizables en 25 usos, estructura soporte horizontal de sopandas metálicas y accesorios de montaje, amortizables en 150 usos y estructura soporte vertical de puntales metálicos, amortizables en 150 usos; vigueta pretensada T-18 SAN-25+5; bovedilla de hormigón; capa de compresión de 5 cm de espesor, con armadura de reparto formada por malla electrosoldada ME 20x20 Ø 5-5 B 500 T 6x2,20 UNE-EN 10080; y cuantía media de de acero B500S en vigas planas, zunchos y negativos según planos, agente filmógeno para el curado de hormigones y morteros.
Incluye: Replanteo del sistema de encofrado. Montaje del sistema de encofrado. Replanteo de la geometría de la planta sobre el encofrado. Colocación de viguetas y bovedillas. Colocación de las armaduras con separadores homologados. Vertido y compactación del hormigón. Regleado y nivelación de la capa de compresión. Curado del hormigón. Desmontaje del sistema de encofrado.

| Código | Ud | Descripción | Rendimiento | Precio | Importe |
|---|---|---|---|---|---|
| mt08eft030a | m² | Tablero de madera tratada, de 22 mm de espesor, reforzado con varillas y perfiles. (material) | 0.044 | 32.930588993376 | 1.45 |
| mt08eva030 | m² | Estructura soporte para encofrado recuperable, compuesta de: sopandas metálicas y accesorios de montaje. (material) | 0.007 | 74.651335206667 | 0.52 |
| mt50spa081c | Ud | Puntal metálico telescópico, de hasta 4 m de altura. (material) | 0.027 | 20.310363269222 | 0.55 |
| mt08cim030b | m³ | Madera de pino. (material) | 0.003 | 209.15374090388 | 0.63 |
| mt08var060 | kg | Puntas de acero de 20x100 mm. | 0.04 | 6.1501100002814 | 0.25 |
| mt08dba010d | l | Agente desmoldeante, a base de aceites especiales, emulsionable en agua para encofrados metálicos, fenólicos o de madera. | 0.03 | 2.0600368456227 | 0.06 |
| mt07bho011c | Ud | Bovedilla de hormigón 58x20x25 cm. Incluso piezas especiales. (material) | 7 | 0.5600100162858 | 3.92 |
| mt07vau010a | m | Vigueta pretensada, T-18, con una longitud media menor de 4 m, según UNE-EN 15037-1. (material) | 1.226 | 4.4600797725618 | 5.47 |
| mt07aco020c | Ud | Separador homologado para vigas. (material) | 0.8 | 0.080001430898 | 0.06 |
| mt07aco010a | kg | Ferralla elaborada en taller industrial con acero en barras corrugadas, UNE-EN 10080 B 400 S, de varios diámetros. | 5 | 0.9200164553266 | 4.60 |
| mt08var050 | kg | Alambre galvanizado para atar, de 1,30 mm de diámetro. | 0.034 | 0.9700173496379 | 0.03 |
| mt07ame010d | m² | Malla electrosoldada ME 20x20 Ø 5-5 B 500 T 6x2,20 UNE-EN 10080. (material) | 1.1 | 1.4000250407145 | 1.54 |
| mt10haf010nsa | m³ | Hormigón HA-30/B/20/IIa, fabricado en central. | 0.127 | 62.73112200287 | 7.97 |
| mt08cur020a | l | Agente filmógeno para el curado de hormigones y morteros. (material) | 0.15 | 1.4400257561634 | 0.22 |
| O01OB010 | h. | Oficial 1ª encofrador | 0.395 | 18.5 | 7.31 |
| O01OB020 | h. | Ayudante encofrador | 0.389 | 16 | 6.22 |
| O01OB030 | h | Oficial 1ª ferralla | 0.023 | 18.5 | 0.43 |
| O01OB040 | h | Ayudante ferralla | 0.023 | 16 | 0.37 |
| O01OA030 | h. | Oficial primera | 0.026 | 18.5 | 0.48 |
| O01OA050 | h | Ayudante | 0.102 | 16 | 1.63 |
| MMMH.1a | h | Bom H sob cmn 1065l | 0.018 | 106.29190112681 | 1.91 |
| MMMH.5c | h | Vibrador gasolina aguja ø30-50mm | 0.057 | 1.340023967541 | 0.08 |
| %0100 | % | Medios auxiliares | 1 % | 45.70 | 0.46 |
| %PM0040 | % | Pequeño material | 0.4 % | 46.16 | 0.18 |
|  |  | Total |  |  | 46.34 |

| Medición | Uds. | Largo | Parcial |
|---|---|---|---|
| Sanitario anillo exterior | 1 | 182.39 | 182.39 |
| Total |  |  | 182.39 |

**EHU030** m² FORJADO SANITARIO 25+5 VIGUETA AUTORRESISTENTE (12/02/2019)
370.68 m² × 48.68 (50.18 con costes indirectos) = 18600.72
Forjado sanitario inclinado sobre muretes de ladrilo y hormigón, de tipología unidireccional de 25+5 cm de canto ejecutado con hormigón HA-30/B/20/IIa, intereje de 70 cm; montaje y desmontaje de sistema de encofrado continuo, con acabado tipo industrial para revestir, formado por: superficie encofrante de tableros de madera tratada, reforzados con varillas y perfiles, amortizables en 25 usos, estructura soporte horizontal de sopandas metálicas y accesorios de montaje, amortizables en 150 usos y estructura soporte vertical de puntales metálicos, amortizables en 150 usos; vigueta pretensada T-18 SAN-25+5; bovedilla de hormigón; capa de compresión de 5 cm de espesor, con armadura de reparto formada por malla electrosoldada ME 20x20 Ø 5-5 B 500 T 6x2,20 UNE-EN 10080; y cuantía media de de acero B500S en vigas planas, zunchos y negativos según planos, agente filmógeno para el curado de hormigones y morteros.
Incluye: Replanteo del sistema de encofrado. Montaje del sistema de encofrado. Replanteo de la geometría de la planta sobre el encofrado. Colocación de viguetas y bovedillas. Colocación de las armaduras con separadores homologados. Vertido y compactación del hormigón. Regleado y nivelación de la capa de compresión. Curado del hormigón. Desmontaje del sistema de encofrado

| Código | Ud | Descripción | Rendimiento | Precio | Importe |
|---|---|---|---|---|---|
| mt08eft030a | m² | Tablero de madera tratada, de 22 mm de espesor, reforzado con varillas y perfiles. | 0.044 | 32.930588993376 | 1.45 |
| mt08eva030 | m² | Estructura soporte para encofrado recuperable, compuesta de: sopandas metálicas y accesorios de montaje. | 0.007 | 74.651335206667 | 0.52 |
| mt50spa081a | Ud | Puntal metálico telescópico, de hasta 4 m de altura. | 0.027 | 13.740245756726 | 0.37 |
| mt08cim030b | m³ | Madera de pino. | 0.003 | 209.15374090388 | 0.63 |
| mt08var060 | kg | Puntas de acero de 20x100 mm. | 0.04 | 6.1501100002814 | 0.25 |
| mt08dba010d | l | Agente desmoldeante, a base de aceites especiales, emulsionable en agua para encofrados metálicos, fenólicos o de madera. | 0.03 | 2.0600368456227 | 0.06 |
| mt07bho011 | Ud | Bovedilla de hormigón 58x20x25 cm. Incluso piezas especiales. (material) | 7.5 | 0.5800103740103 | 4.35 |
| mt07vau010a | m | Vigueta pretensada, T-18, con una longitud media menor de 4 m, según UNE-EN 15037-1. | 1.42 | 4.4600797725618 | 6.33 |
| mt07aco020c | Ud | Separador homologado para vigas. | 0.8 | 0.080001430898 | 0.06 |
| mt07aco010c | kg | Ferralla elaborada en taller industrial con acero en barras corrugadas, UNE-EN 10080 B 500 S, de varios diámetros. | 1.976 | 0.9200164553266 | 1.82 |
| mt08var050 | kg | Alambre galvanizado para atar, de 1,30 mm de diámetro. | 0.02 | 0.9700173496379 | 0.02 |
| mt07ame010d | m² | Malla electrosoldada ME 20x20 Ø 5-5 B 500 T 6x2,20 UNE-EN 10080. | 1.1 | 1.4000250407145 | 1.54 |
| mt10haf010nsa | m³ | Hormigón HA-30/B/20/IIa, fabricado en central. | 0.115 | 62.73112200287 | 7.21 |
| mt08cur020a | l | Agente filmógeno para el curado de hormigones y morteros. | 0.15 | 1.4400257561634 | 0.22 |
| O01OB010 | h. | Oficial 1ª encofrador | 0.534 | 18.5 | 9.88 |
| O01OB020 | h. | Ayudante encofrador | 0.534 | 16 | 8.54 |
| O01OB030 | h | Oficial 1ª ferralla | 0.016 | 18.5 | 0.30 |
| O01OB040 | h | Ayudante ferralla | 0.016 | 16 | 0.26 |
| O01OA030 | h. | Oficial primera | 0.027 | 18.5 | 0.50 |
| O01OA050 | h | Ayudante | 0.107 | 16 | 1.71 |
| MMMH.1a | h | Bom H sob cmn 1065l | 0.018 | 106.29190112681 | 1.91 |
| MMMH.5c | h | Vibrador gasolina aguja ø30-50mm | 0.057 | 1.340023967541 | 0.08 |
| %0100 | % | Medios auxiliares | 1 % | 48.01 | 0.48 |
| %PM0040 | % | Pequeño material | 0.4 % | 48.49 | 0.19 |
|  |  | Total |  |  | 48.68 |

| Medición | Uds. | Largo | Parcial |
|---|---|---|---|
| Palcos | 1 | 78 | 78.00 |
| Sanitario zona central | 1 | 292.68 | 292.68 |
| Subtotal |  |  | 370.68 |
| Total |  |  | 370.68 |

**EHM011** m² MONTAJE Y DESMONTAJE EN UNA CARA DEL MURO, DE SISTEMA DE ENCOFRADO A DOS CARAS CON ACABADO TIPO INDUSTRIAL PARA REVESTIR, REALIZ (25/07/2006)
132.67 m² × 12.23 (12.61 con costes indirectos) = 1672.97
Montaje y desmontaje en una cara del muro, de sistema de encofrado a dos caras con acabado tipo industrial para revestir, realizado con paneles metálicos modulares, amortizables en 150 usos, para formación de muro de hormigón armado, de hasta 3 m de altura y superficie plana, para contención de tierras. Incluso pasamuros para paso de los tensores, elementos de sustentación, fijación y apuntalamiento necesarios para su estabilidad; y líquido desencofrante para evitar la adherencia del hormigón al encofrado.

| Código | Ud | Descripción | Rendimiento | Precio | Importe |
|---|---|---|---|---|---|
| mt08eme070a | m² | Paneles metálicos modulares, para encofrar muros de hormigón de hasta 3 m de altura. (material) | 0.007 | 193.03345257794 | 1.35 |
| mt08eme075j | Ud | Estructura soporte de sistema de encofrado vertical, para muros de hormigón a dos caras, de hasta 3 m de altura, formada por tor (material) | 0.007 | 265.42474736174 | 1.86 |
| mt08dba010d | l | Agente desmoldeante, a base de aceites especiales, emulsionable en agua para encofrados metálicos, fenólicos o de madera. | 0.03 | 2.0600368456227 | 0.06 |
| mt08var204 | Ud | Pasamuros de PVC para paso de los tensores del encofrado, de varios diámetros y longitudes. (material) | 0.4 | 0.8800157398777 | 0.35 |
| O01OB010 | h. | Oficial 1ª encofrador | 0.232 | 18.5 | 4.29 |
| O01OB020 | h. | Ayudante encofrador | 0.252 | 16 | 4.03 |
| %0200 | % | Medios auxiliares | 2 % | 11.94 | 0.24 |
| %PM0040 | % | Pequeño material | 0.4 % | 12.18 | 0.05 |
|  |  | Total |  |  | 12.23 |

| Medición | Uds. | Largo | Parcial |
|---|---|---|---|
| M1 (Sanitario) | 1 | 10.22 | 10.22 |
| M2 (Sanitario) | 1 | 11.12 | 11.12 |
| M3 (Sanitario) | 1 | 12.47 | 12.47 |
| M4 (Sanitario) | 1 | 10.32 | 10.32 |
| M5 (Sanitario) | 1 | 10.76 | 10.76 |
| M6 (Sanitario) | 1 | 5.54 | 5.54 |
| M7 (Sanitario) | 1 | 36.2 | 36.20 |
| M8 (Sanitario) | 1 | 36.04 | 36.04 |
| Subtotal |  |  | 132.67 |
| Total |  |  | 132.67 |

**EHN030** m³ MURO DE HORMIGÓN ARMADO, DE 30 CM DE ESPESOR HA-30/B/20/IIA (12/02/2019)
9.06 m³ × 184.84 (190.53 con costes indirectos) = 1726.20
Muro de hormigón armado, de 30 cm de espesor medio, realizado con hormigón HA-30/B/20/IIa fabricado en central y vertido con bomba, y acero UNE-EN 10080 B 500 S, con una cuantía aproximada de 76,4 kg/m³, ejecutado en condiciones complejas. Incluso alambre de atar y separadores.

| Código | Ud | Descripción | Rendimiento | Precio | Importe |
|---|---|---|---|---|---|
| mt07aco020d | Ud | Separador homologado para muros. | 8 | 0.0600010731735 | 0.48 |
| mt07aco010c | kg | Ferralla elaborada en taller industrial con acero en barras corrugadas, UNE-EN 10080 B 500 S, de varios diámetros. | 76.445 | 0.9200164553266 | 70.33 |
| mt08var050 | kg | Alambre galvanizado para atar, de 1,30 mm de diámetro. | 0.84 | 0.9700173496379 | 0.81 |
| mt10haf010nsa | m³ | Hormigón HA-30/B/20/IIa, fabricado en central. | 1.05 | 62.73112200287 | 65.87 |
| O01OB030 | h | Oficial 1ª ferralla | 0.514 | 18.5 | 9.51 |
| O01OB040 | h | Ayudante ferralla | 0.628 | 16 | 10.05 |
| O01OA030 | h. | Oficial primera | 0.238 | 18.5 | 4.40 |
| O01OA050 | h | Ayudante | 0.981 | 16 | 15.70 |
| MMMH.1a | h | Bom H sob cmn 1065l | 0.047 | 106.29190112681 | 5.00 |
| MMMH.5c | h | Vibrador gasolina aguja ø30-50mm | 0.094 | 1.340023967541 | 0.13 |
| %0100 | % | Medios auxiliares | 1 % | 182.28 | 1.82 |
| %PM0040 | % | Pequeño material | 0.4 % | 184.10 | 0.74 |
|  |  | Total |  |  | 184.84 |

| Medición | Uds. | Largo | Parcial |
|---|---|---|---|
| M1 (Sanitario) | 1 | 1.53 | 1.53 |
| M2 (Sanitario) | 1 | 1.67 | 1.67 |
| M3 (Sanitario) | 1 | 1.87 | 1.87 |
| M4 (Sanitario) | 1 | 1.55 | 1.55 |
| M5 (Sanitario) | 1 | 1.61 | 1.61 |
| M6 (Sanitario) | 1 | 0.83 | 0.83 |
| Subtotal |  |  | 9.06 |
| Total |  |  | 9.06 |

**EHN030b** m³ MURO DE HORMIGÓN ARMADO, DE 25 CM DE ESPESOR HA-30/B/20/IIA (12/02/2019)
9.04 m³ × 205.11 (211.43 con costes indirectos) = 1911.33
Muro de hormigón armado, de 25 cm de espesor medio, realizado con hormigón HA-30/B/20/IIa fabricado en central y vertido con bomba, y acero UNE-EN 10080 B 500 S, con una cuantía aproximada de 93,3 kg/m³, ejecutado en condiciones complejas. Incluso alambre de atar y separadores.

| Código | Ud | Descripción | Rendimiento | Precio | Importe |
|---|---|---|---|---|---|
| mt07aco020d | Ud | Separador homologado para muros. | 8 | 0.0600010731735 | 0.48 |
| mt07aco010c | kg | Ferralla elaborada en taller industrial con acero en barras corrugadas, UNE-EN 10080 B 500 S, de varios diámetros. | 93.287 | 0.9200164553266 | 85.83 |
| mt08var050 | kg | Alambre galvanizado para atar, de 1,30 mm de diámetro. | 1.026 | 0.9700173496379 | 1.00 |
| mt10haf010nsa | m³ | Hormigón HA-30/B/20/IIa, fabricado en central. | 1.05 | 62.73112200287 | 65.87 |
| O01OB030 | h | Oficial 1ª ferralla | 0.627 | 18.5 | 11.60 |
| O01OB040 | h | Ayudante ferralla | 0.767 | 16 | 12.27 |
| O01OA030 | h. | Oficial primera | 0.238 | 18.5 | 4.40 |
| O01OA050 | h | Ayudante | 0.981 | 16 | 15.70 |
| MMMH.1a | h | Bom H sob cmn 1065l | 0.047 | 106.29190112681 | 5.00 |
| MMMH.5c | h | Vibrador gasolina aguja ø30-50mm | 0.094 | 1.340023967541 | 0.13 |
| %0100 | % | Medios auxiliares | 1 % | 202.28 | 2.02 |
| %PM0040 | % | Pequeño material | 0.4 % | 204.30 | 0.82 |
|  |  | Total |  |  | 205.11 |

| Medición | Uds. | Largo | Parcial |
|---|---|---|---|
| M7 (Sanitario) | 1 | 4.53 | 4.53 |
| M8 (Sanitario) | 1 | 4.51 | 4.51 |
| Subtotal |  |  | 9.04 |
| Total |  |  | 9.04 |

**FEF010** m² MURO DE CARGA DE LADRILLO PERFORADO DE 1 PIE DE ESPESOR (12/02/2019)
430.5 m² × 38.37 (39.55 con costes indirectos) = 17026.28
Muro de carga de 24 cm de espesor de fábrica de ladrillo cerámico perforado (tosco), para revestir, 24x11,5x9 cm, con juntas horizontales y verticales de 10 mm de espesor, recibida con mortero de cemento industrial, color gris, M-5, suministrado a granel.
Incluye: Limpieza y preparación de la superficie soporte. Replanteo, planta a planta. Colocación y aplomado de miras de referencia. Tendido de hilos entre miras. Colocación de plomos fijos en las aristas. Colocación de las piezas por hiladas a nivel.

| Código | Ud | Descripción | Rendimiento | Precio | Importe |
|---|---|---|---|---|---|
| mt04lpm010h | Ud | Ladrillo cerámico perforado (tosco), para revestir, 24x11,5x9 cm, resistencia a compresión 10 N/mm², para uso en fábrica protegi (material) | 84 | 0.120002146347 | 10.08 |
| P01DW050 | m3 | Agua | 0.012 | 0.9900177073624 | 0.01 |
| mt09mif010cb | t | Mortero industrial para albañilería, de cemento, color gris, categoría M-5 (resistencia a compresión 5 N/mm²), suministrado a gr (material) | 0.067 | 29.170521741172 | 1.95 |
| mq06mms010 | h | Mezclador continuo con silo, para mortero industrial en seco, suministrado a granel. (maquinaria) | 0.28 | 1.6300291545461 | 0.46 |
| O01OA030 | h. | Oficial primera | 0.706 | 18.5 | 13.06 |
| O01OA070 | h | Peón ordinario | 0.847 | 14.5 | 12.28 |
| %0100 | % | Medios auxiliares | 1 % | 37.84 | 0.38 |
| %PM0040 | % | Pequeño material | 0.4 % | 38.22 | 0.15 |
|  |  | Total |  |  | 38.37 |

| Medición | Uds. | Largo | Alto | Parcial |
|---|---|---|---|---|
| Sanitario anillo exterior |  |  |  |  |
|  | 1 | 65 | 1.5 | 97.50 |
|  | 1 | 55 | 1.5 | 82.50 |
| Sanitario zona central | 1 | 50 | 1.5 | 75.00 |
|  | 3 | 15 | 1.5 | 67.50 |
|  | 4 | 18 | 1.5 | 108.00 |
| Subtotal |  |  |  | 430.50 |
| Total |  |  |  | 430.5 |

**CVF010** u FOSO DE ASCENSOR
2 u × 1565.74 (1613.96 con costes indirectos) = 3227.92

| Medición | Uds. | Parcial |
|---|---|---|
| Ascensor | 1 | 1.00 |
| Subtotal |  | 1.00 |
| Montacargas | 1 | 1.00 |
| Subtotal |  | 1.00 |
| Total |  | 2 |

### 03.02. IMPERMEABILIZACION (25/07/2006)
Importe: 32918.82
Relación comercial: ADMON: Conselleria, 32852.27, Alicante, 32991.89, Andalucía, 32964.49, Aragón, 33004.94, Asturias, 33075.39, Baleares, 32929.26, Canarias, 32904.47, Cantabria, 32942.3, Castellón, 32900.55, Castilla - La Manc, 32894.03, Castilla y León, 32943.61, Cataluña, 33037.56, Comunitat Valencia, 32947.52, Extremadura, 32892.72, Galicia, 32937.09, Madrid (Comunidad, 33067.57, Murcia (Región), 32934.48, Navarra (Comunidad, 33038.86, País Vasco, 33106.71, Rioja, La, 32993.19, Valencia, 32925.34

**IMPERFOSO_2** m2 IMPERMEABILIZACION FOSO ASCENSORES (18/11/2020)
71.31 m2 × 8.43 (8.69 con costes indirectos) = 619.68
Impermeabilización de foso de ascensor, con mortero hidrófugo de base de cementosa modificado con polímeros en dos componentes, aplicado en dos manos sobre hormigón o enfoscados, la primera a brocha y la segunda a o rodillo, previa limpieza y humectación del soporte hasta la saturación, incluso formación de escocia realizada con mortero sin retracción de fraguado rápido, en encuentros de paramentos verticales con paramentos horizontales y/o verticales,. Totalmente terminado y comprobado.

| Código | Ud | Descripción | Rendimiento | Precio | Importe |
|---|---|---|---|---|---|
| O01OA030 | h. | Oficial primera | 0.097 | 18.5 | 1.79 |
| O01OA050 | h | Ayudante | 0.097 | 16 | 1.55 |
| O01OA070 | h | Peón ordinario | 0.049 | 14.5 | 0.71 |
| PNIW.2a | kg | Mortero impermeable (material) | 2.1 | 2.0700370244849 | 4.35 |
| %PM0040 | % | Pequeño material | 0.4 % | 8.40 | 0.03 |
|  |  | Total |  |  | 8.43 |

| Medición | Uds. | Largo | Ancho | Alto | Parcial |
|---|---|---|---|---|---|
| *** FOSOS ASCENSOR 630 kg (2 uds) | 2 | 6.7 |  | 1 |  |
|  | 2 | 1.625 | 1.73 |  |  |
| *** FOSOS ASCENSOR 2500 kg (2 uds) | 2 | 11.88 |  | 1.465 |  |
|  | 2 | 2.58 | 3.36 |  |  |
| Subtotal |  |  |  |  |  |
| Total |  |  |  |  | 71.31 |

**E10ILC190n** ml IMPERMEABILIZACION CANALETA CAMARA BUFA DE MORTERO (18/11/2020)
208.96 ml × 4.55 (4.69 con costes indirectos) = 980.02
Impermeabilización de canaleta de drenaje ejecutada a la vez que el pavimento de cuarzo de terminación del garaje, mediante aplicación de capa de cemento hidrófugo (M-40), y capa de pintura a base de resinas de poliéster,para evacuación de agua procedente de filtraciones de la pantalla de pilotes, ejecutada a lo largo de toda la camara bufa de sótanos, dando pendiente hacia sumideros, incluidos medios auxiliares y material necesario para su correcta ejecución y funcionamiento, totalmente terminada y conexionada.

| Código | Ud | Descripción | Rendimiento | Precio | Importe |
|---|---|---|---|---|---|
| O01OA030 | h. | Oficial primera | 0.094 | 18.5 | 1.74 |
| O01OA050 | h | Ayudante | 0.094 | 16 | 1.50 |
| PNIW.2a | kg | Mortero impermeable | 0.4 | 2.0700370244849 | 0.83 |
| PNIW100n | kg | Resina poliester (material) | 0.09 | 5.1100913986078 | 0.46 |
| %PM0040 | % | Pequeño material | 0.4 % | 4.53 | 0.02 |
|  |  | Total |  |  | 4.55 |

| Medición | Uds. | Largo | Parcial |
|---|---|---|---|
| ***** CONSERVATORIO |  |  |  |
| *** REVESTIMIENTO MURO SÓTANOS |  |  |  |
| -- SÓTANO -2 | 1 | 57.46 | 57.46 |
|  | 1 | 27.25 | 27.25 |
|  | 1 | 38.05 | 38.05 |
| -- RAMPA SÓTANO -2-SÓTANO -1 | 2 | 27.5 | 55.00 |
|  | 2 | 15.6 | 31.20 |
| Subtotal |  |  | 208.96 |
| Total |  |  | 208.96 |

**nE09IAW020** m2 IMP.MUROS LÁM.ASFÁLT.+ LAM.DRENANTE (25/07/2006)
782.88 m2 × 34.88 (35.95 con costes indirectos) = 28144.54
Impermeabilización de muro por su cara externa, constituida por: imprimación asfáltica con una dotación mínima de 300 gr./m2 tipo EMUFAL I, lámina asfáltica de betún modificado con polímeros plastoméricos, totalmente adherida al soporte con soplete, tipo MORTERPLAS FP 3 KG, designación LBM-30-FP en 2º sótano y lámina asfáltica de betún modificado con polímeros plastoméricos, con tratamiento antiraíces y con acabado superior de pizarrilla verde totalmente adherida al soporte con soplete, tipo MORTERPLAS GARDEN MIN, designación LBM-50/G-FP en 1er sótano, así como lámina de solape, sobre ésta, de longitud el perímetro del muro y 1metro de ancho de las mismas características que la utilizada en el primer sótano, capa drenante de poliestierno (HIPS) tipo DRENTEX IMPACT 100 anclada mecánicamente en su parte superior; en caso de zonas a aislar se colocará aislameinto térmico XPS PM después de la lámina asfáltica y antes del drenante. lista para verter las tierras por tongadas. La impermeabilización incluirá los correspondientes refuerzos capa separadora y protectora de polipropilento termosoldado con una resistencia al punzonamiento estático CBR de 1500 N tipo TEXXAM 1000, lista para proceder al acabado y tubería de drenaje (no incluida), con cierre de doble solapa del paquete filtrante (realizado con el propio geotextil). Con p.p. de medios auxiliares. Totalmente terminado. La impermeabilización incluirá los correspondientes refuerzos.

| Código | Ud | Descripción | Rendimiento | Precio | Importe |
|---|---|---|---|---|---|
| O01OA030 | h. | Oficial primera | 0.179 | 18.5 | 3.31 |
| O01OA050 | h | Ayudante | 0.179 | 16 | 2.86 |
| P06BI036 | kg | Emulsión asfáltica Emufal I o equivalente (material) | 0.3 | 1.2800228943675 | 0.38 |
| P06BPN044 | m2 | Lámina Morterplas FP 3 kg o equivalente (material) | 1.05 | 3.9600708294495 | 4.16 |
| PNIL.3ebfb | m | LBM (SBS)-50/G-FP PE (material) | 1.05 | 14.880266147022 | 15.62 |
| P06D135 | m2 | Capa drenante Drentex Impact 100 o equivalente (material) | 1.05 | 6.5101164393222 | 6.84 |
| P06GP036 | m2 | Fieltro geotextil Texxam 1000 (material) | 1.05 | 0.8500152032909 | 0.89 |
| %0200 | % | Medios auxiliares | 2 % | 34.06 | 0.68 |
| %PM0040 | % | Pequeño material | 0.4 % | 34.74 | 0.14 |
|  |  | Total |  |  | 34.88 |

| Medición | Uds. | Largo | Alto | Parcial |
|---|---|---|---|---|
| *** MURO SÓTANO |  |  |  |  |
| CONSEVATORIO | 1 | 130.48 | 6 | 782.88 |
| Subtotal |  |  |  | 782.88 |
| Total |  |  |  | 782.88 |

**E03ODC120** m. TUBO DREN.PVC CORR.DOBLE SN4 D=200 MM (18/11/2020)
130.48 m. × 23.6 (24.33 con costes indirectos) = 3174.58
Suministro e instalación de tubería enterrada de drenaje de ADEQUA con una pendiente mínima del 0,50 % para captación de aguas subterráneas formada por tubo ranurado de PVC de doble pared, la exterior corrugada y la interior lisa, color teja RAL 8023, con ranurado a lo largo de un arco de 220 ° en el valle del corrugado, rigidez anular nominal 4 kN/m², de 200 mm de diámetro, según UNE-EN 13476-1, unión por copa con junta elástica de EPDM, colocada sobre solera de hormigón en masa HM-20/B/20/I, de 10 cm de espesor, en forma de cuna para recibir el tubo y formar las pendientes incluida en el precio, y revestida con geotextil de 125 g/m2 . Incluso p/p de juntas y accesorios necesarios para su correcta instalación, y conexionado a red general de sanemaiento. Totalmente montada, conexionada y comprobada.

| Código | Ud | Descripción | Rendimiento | Precio | Importe |
|---|---|---|---|---|---|
| O01OA030 | h. | Oficial primera | 0.174 | 18.5 | 3.22 |
| O01OA060 | h | Peón especializado | 0.262 | 15.5 | 4.06 |
| P01AA020 | m3 | Arena de río 0/6 mm. (material) | 0.07 | 13.770246293313 | 0.96 |
| P01AG130 | m3 | Grava machaqueo 40/80mm | 0.284 | 20.640369171676 | 5.86 |
| P02RVC100 | m. | Tub.dren. PVC corr.doble SN4 D=200mm (material) | 1 | 8.4801516751847 | 8.48 |
| P06BG320 | m2 | Fieltro geotextil 125 g/m2 (material) | 2.65 | 0.3500062601786 | 0.93 |
| %PM0040 | % | Pequeño material | 0.4 % | 23.51 | 0.09 |
|  |  | Total |  |  | 23.6 |

Claves: areno, auxiliar, río, tubo, circulación, medio, drenaje, esfera, cierre, corrugado, rigidez, zanja, relleno, revestir, doble, tapa, tubería, solapa, manguito, colocación, geotextil, filtro, ranura, diámetro, PVC, excavación, grava
Relación comercial: ADMON: Conselleria, 23.11, Alicante, 24.15, Andalucía, 23.94, Aragón, 24.24, Asturias, 24.77, Baleares, 23.68, Canarias, 23.5, Cantabria, 23.78, Castellón, 23.47, Castilla - La Manc, 23.42, Castilla y León, 23.79, Cataluña, 24.49, Comunitat Valencia, 23.82, Extremadura, 23.41, Galicia, 23.74, Madrid (Comunidad, 24.71, Murcia (Región), 23.72, Navarra (Comunidad, 24.5, País Vasco, 25, Rioja, La, 24.16, Valencia, 23.65

| Medición | Uds. | Largo | Parcial |
|---|---|---|---|
| *** MURO SÓTANO |  |  |  |
| CONSEVATORIO | 1 | 130.48 | 130.48 |
| Subtotal |  |  | 130.48 |
| Total |  |  | 130.48 |

### 03.04 CIMENTACIÓN EDIFICIO ANEXO ADYACENTE (25/07/2006)
Importe: 2490
Relación comercial: ADMON: Conselleria, 2487.87, Alicante, 2492.33, Andalucía, 2491.48, Aragón, 2492.83, Asturias, 2495.16, Baleares, 2490.42, Canarias, 2489.57, Cantabria, 2490.84, Castellón, 2489.5, Castilla - La Manc, 2489.29, Castilla y León, 2490.92, Cataluña, 2493.89, Comunitat Valencia, 2491.06, Extremadura, 2489.22, Galicia, 2490.7, Madrid (Comunidad, 2494.88, Murcia (Región), 2490.63, Navarra (Comunidad, 2493.96, País Vasco, 2496.23, Rioja, La, 2492.47, Valencia, 2490.28

**CRL030** m² CAPA DE HORMIGÓN DE LIMPIEZA Y NIVELADO DE FONDOS DE CIMENTACIÓN, DE 10 CM DE ESPESOR, DE HORMIGÓN HL-150/B/20, FABRICADO EN CEN
7.08 m² × 6.75 (6.96 con costes indirectos) = 49.28

| Medición | Uds. | Largo | Parcial |
|---|---|---|---|
| Escalera 1 | 1 | 4.32 | 4.32 |
| Escalera 2 | 1 | 2.76 | 2.76 |
| Subtotal |  |  | 7.08 |
| Total |  |  | 7.08 |

**CSZ030b** m³ ZAPATA DE CIMENTACIÓN DE HORMIGÓN ARMADO, REALIZADA CON HORMIGÓN HA-30/B/20/IIA FABRICADO EN CENTRAL
2.83 m³ × 148.66 (153.24 con costes indirectos) = 433.67

| Medición | Uds. | Largo | Alto | Parcial |
|---|---|---|---|---|
| Escalera 1 | 1 | 4.32 | 0.4 | 1.73 |
| Escalera 2 | 1 | 2.76 | 0.4 | 1.10 |
| Subtotal |  |  |  | 2.83 |
| Total |  |  |  | 2.83 |

**ECSS.1bcbbbadbc** m² SOLERA HA-30/B/20/IIA-ME 500 T 15X15 Ø8 15CM
7.08 m² × 27.11 (27.94 con costes indirectos) = 197.82

| Medición | Uds. | Largo | Parcial |
|---|---|---|---|
| Escalera 1 | 1 | 4.32 | 4.32 |
| Escalera 2 | 1 | 2.76 | 2.76 |
| Subtotal |  |  | 7.08 |
| Total |  |  | 7.08 |

**ASD040** m³ RELLENO DE GRAVA FILTRANTE
7.88 m³ × 24.04 (24.78 con costes indirectos) = 195.27

| Medición | Uds. | Largo | Alto | Parcial |
|---|---|---|---|---|
| Planta Baja | 1 | 37.98 | 0.15 | 5.70 |
| Zona comunicación con Auditorio | 1 | 10.88 | 0.2 | 2.18 |
| Subtotal |  |  |  | 7.88 |
| Total |  |  |  | 7.88 |

**CVF010** u FOSO DE ASCENSOR
1 u × 1565.74 (1613.96 con costes indirectos) = 1613.96

| Medición | Uds. | Parcial |
|---|---|---|
| En el escenario | 1 | 1.00 |
| Total |  | 1 |

## 04 ESTRUCTURA (25/07/2006)
Importe: 1647365.14
Relación comercial: ADMON: Conselleria, 1634994.49, ADMON: Conselleria VOPVT, 1646881.69, Alicante, 1659475.63, Andalucía, 1655073.17, Aragón, 1662582.11, Asturias, 1676138.92, Baleares, 1648716.21, Canarias, 1643980.92, Cantabria, 1651100.07, Castellón, 1644318.13, Castilla - La Manc, 1642368.92, Castilla - La Mancha, 1646964.95, Castilla y León, 1651372.2, Cataluña, 1669057.96, Comunitat Valencia, 1652128.16, Comunitat Valenciana, 1647454.64, Extremadura, 1641756.31, Galicia, 1650125.91, Madrid (Comunidad, 1673641.78, Madrid (Comunidad de), 1648557.8, Murcia (Región), 1649653.15, Navarra (Comunidad, 1668406.73, Navarra (Comunidad Foral, 1648281.62, País Vasco, 1682346.46, Rioja, La, 1660657.46, Valencia, 1648254.13

### 04.01. NUEVA ESTRUCTURA CONSERVATORIO (25/07/2006)
Importe: 963748.61
Relación comercial: ADMON: Conselleria, 963209.18, Alicante, 964344.8, Andalucía, 964108.72, Aragón, 964430.48, Asturias, 965025.67, Baleares, 963852.2, Canarias, 963644.01, Cantabria, 963946.84, Castellón, 963615.61, Castilla - La Manc, 963568.3, Castilla y León, 963956.3, Cataluña, 964723.34, Comunitat Valencia, 963994.15, Extremadura, 963558.84, Galicia, 963908.98, Madrid (Comunidad, 964977.86, Murcia (Región), 963890.05, Navarra (Comunidad, 964732.81, País Vasco, 965290.15, Rioja, La, 964354.77, Valencia, 963796.42

**EAS040** kg ACERO UNE-EN 10025 S275JR, EN PILARES HUECOS REDONDOS, I/PINTURA INTUMESCENTE (12/02/2019)
545.76 kg × 3.44 (3.55 con costes indirectos) = 1937.45
Acero UNE-EN 10025 S275JR, en pilares formados por piezas simples de perfiles laminados en caliente de la serie Huecos redondos, acabado con imprimación antioxidante, colocado con uniones soldadas en obra.
Incluye: Limpieza y preparación del plano de apoyo. Replanteo y marcado de los ejes. Colocación y fijación provisional del soporte. Aplomado y nivelación. Ejecución de las uniones soldadas, los cortes, los despuntes, las piezas especiales y los elementos auxiliares de montaje.
Pintura intumescente, especial para estabilidad al fuego R-120 de pilares y vigas de acero, según UNE 23-093-89, UNE 23820:1997 EX y s/CTE-DB-SI. Se aplicará el espesor adecuado al perfil para alcanzar una estabilidad EI120. Se seguirán las instrucciones de aplicación y preparación del soporte según se especifica en ficha técnica de pintura del fabricante. Con p.p. de medios auxiliares. Completamente terminado.

| Código | Ud | Descripción | Rendimiento | Precio | Importe |
|---|---|---|---|---|---|
| mt07ala010deb | kg | Acero laminado UNE-EN 10025 S275JR, en perfiles laminados en caliente, piezas simples, para aplicaciones estructurales, acabado (material) | 1.1 | 0.8300148455664 | 0.91 |
| mq08sol020 | h | Equipo y elementos auxiliares para soldadura eléctrica. (maquinaria) | 0.014 | 2.8400507968779 | 0.04 |
| O01OB130 | h | Oficial 1ª cerrajero | 0.013 | 18.5 | 0.24 |
| O01OB140 | h | Ayudante cerrajero | 0.013 | 16 | 0.21 |
| E27SF050 | m2 | PINTURA INTUMESCENTE R-120 (120 minutos) (material; 18/11/2020) | 0.03 | 66.6 | 2.00 |
| %0100 | % | Medios auxiliares | 1 % | 3.40 | 0.03 |
| %PM0040 | % | Pequeño material | 0.4 % | 3.43 | 0.01 |
|  |  | Total |  |  | 3.44 |

| Medición | Uds. | Alto | Parcial |
|---|---|---|---|
| MET3 (P.Baja) | 37.9 | 4.4 | 166.76 |
| MET4 (P.Baja) | 37.9 | 5 | 189.50 |
| MET5 (P.Baja) | 37.9 | 5 | 189.50 |
| Subtotal |  |  | 545.76 |
| Total |  |  | 545.76 |

**EAS040b** kg ACERO UNE-EN 10025 S275JR, EN PILARES UPN, I/PINTURA INTUMESCENTE (12/02/2019)
204.8 kg × 5.55 (5.72 con costes indirectos) = 1171.46
Acero UNE-EN 10025 S275JR, en pilares formados por piezas compuestas por perfiles laminados en caliente de la serie UPN, acabado con imprimación antioxidante, colocado con uniones soldadas en obra.
Incluye: Limpieza y preparación del plano de apoyo. Replanteo y marcado de los ejes. Colocación y fijación provisional del soporte. Aplomado y nivelación. Ejecución de las uniones soldadas, los cortes, los despuntes, las piezas especiales y los elementos auxiliares de montaje.
Pintura intumescente, especial para estabilidad al fuego R-120 de pilares y vigas de acero, según UNE 23-093-89, UNE 23820:1997 EX y s/CTE-DB-SI. Se aplicará el espesor adecuado al perfil para alcanzar una estabilidad EI120. Se seguirán las instrucciones de aplicación y preparación del soporte según se especifica en ficha técnica de pintura del fabricante. Con p.p. de medios auxiliares. Completamente terminado.

| Código | Ud | Descripción | Rendimiento | Precio | Importe |
|---|---|---|---|---|---|
| mt07ala010dkb | kg | Acero laminado UNE-EN 10025 S275JR, en perfiles laminados en caliente, piezas compuestas, para aplicaciones estructurales, acaba (material) | 1.1 | 0.8900159187399 | 0.98 |
| mq08sol020 | h | Equipo y elementos auxiliares para soldadura eléctrica. | 0.014 | 2.8400507968779 | 0.04 |
| O01OB130 | h | Oficial 1ª cerrajero | 0.013 | 18.5 | 0.24 |
| O01OB140 | h | Ayudante cerrajero | 0.013 | 16 | 0.21 |
| E27SF050 | m2 | PINTURA INTUMESCENTE R-120 (120 minutos) | 0.06 | 66.6 | 4.00 |
| %0100 | % | Medios auxiliares | 1 % | 5.47 | 0.05 |
| %PM0040 | % | Pequeño material | 0.4 % | 5.52 | 0.02 |
|  |  | Total |  |  | 5.55 |

| Medición | Uds. | Alto | Parcial |
|---|---|---|---|
| MET1 (Primera) | 32 | 3.2 | 102.40 |
| MET2 (Primera) | 32 | 3.2 | 102.40 |
| Subtotal |  |  | 204.80 |
| Total |  |  | 204.8 |

**EAS005** u PLACA DE ANCLAJES 250x250x12mm DE ACERO, CON PERNOS SOLDADOS (12/02/2019)
4 u × 18.31 (18.87 con costes indirectos) = 75.48
Placa de anclaje de acero UNE-EN 10025 S275JR en perfil plano, con taladro central biselado, de 250x250 mm y espesor 12 mm, con 4 pernos soldados, de acero corrugado UNE-EN 10080 B 500 S de 12 mm de diámetro y 30 cm de longitud total. El precio incluye los cortes, los despuntes, la preparación de bordes, las pletinas, las piezas especiales y los elementos auxiliares de montaje. Pintura intumescente, especial para estabilidad al fuego R-120 de pilares y vigas de acero, según UNE 23-093-89, UNE 23820:1997 EX y s/CTE-DB-SI. Se aplicará el espesor adecuado al perfil para alcanzar una estabilidad EI120. Se seguirán las instrucciones de aplicación y preparación del soporte según se especifica en ficha técnica de pintura del fabricante. Con p.p. de medios auxiliares. Completamente terminado.

| Código | Ud | Descripción | Rendimiento | Precio | Importe |
|---|---|---|---|---|---|
| mt07ala011k | kg | Pletina de acero laminado S275JR (material) | 5.888 | 1.260022536643 | 7.42 |
| mt07aco010c | kg | Ferralla elaborada en taller industrial con acero en barras corrugadas, UNE-EN 10080 B 500 S, de varios diámetros. | 1.065 | 0.9200164553266 | 0.98 |
| E27SF050 | m2 | PINTURA INTUMESCENTE R-120 (120 minutos) | 0.001 | 66.6 | 0.07 |
| mq08sol020 | h | Equipo y elementos auxiliares para soldadura eléctrica. | 0.014 | 2.8400507968779 | 0.04 |
| O01OB030 | h | Oficial 1ª ferralla | 0.277 | 18.5 | 5.12 |
| O01OB040 | h | Ayudante ferralla | 0.277 | 16 | 4.43 |
| %0100 | % | Medios auxiliares | 1 % | 18.06 | 0.18 |
| %PM0040 | % | Pequeño material | 0.4 % | 18.24 | 0.07 |
|  |  | Total |  |  | 18.31 |

| Medición | Uds. | Parcial |
|---|---|---|
| MET 1 | 2 | 2.00 |
| MET 2 | 2 | 2.00 |
| Subtotal |  | 4.00 |
| Total |  | 4 |

**EAS0051** u PLACA DE ANCLAJES 300x250x12mm DE ACERO, CON PERNOS SOLDADOS (12/02/2019)
6 u × 20.01 (20.63 con costes indirectos) = 123.78
Placa de anclaje de acero UNE-EN 10025 S275JR en perfil plano, con taladro central biselado, de 300x250 mm y espesor 12 mm, con 4 pernos soldados, de acero corrugado UNE-EN 10080 B 500 S de 12 mm de diámetro y 20 cm de longitud total. El precio incluye los cortes, los despuntes, la preparación de bordes, las pletinas, las piezas especiales y los elementos auxiliares de montaje.

| Código | Ud | Descripción | Rendimiento | Precio | Importe |
|---|---|---|---|---|---|
| mt07ala011k | kg | Pletina de acero laminado S275JR | 7.065 | 1.260022536643 | 8.90 |
| mt07aco010c | kg | Ferralla elaborada en taller industrial con acero en barras corrugadas, UNE-EN 10080 B 500 S, de varios diámetros. | 0.71 | 0.9200164553266 | 0.65 |
| E27SF050 | m2 | PINTURA INTUMESCENTE R-120 (120 minutos) | 0.001 | 66.6 | 0.07 |
| mq08sol020 | h | Equipo y elementos auxiliares para soldadura eléctrica. | 0.014 | 2.8400507968779 | 0.04 |
| O01OB030 | h | Oficial 1ª ferralla | 0.292 | 18.5 | 5.40 |
| O01OB040 | h | Ayudante ferralla | 0.292 | 16 | 4.67 |
| %0100 | % | Medios auxiliares | 1 % | 19.73 | 0.20 |
| %PM0040 | % | Pequeño material | 0.4 % | 19.93 | 0.08 |
|  |  | Total |  |  | 20.01 |

| Medición | Uds. | Parcial |
|---|---|---|
| MET3 | 2 | 2.00 |
| MET4 | 2 | 2.00 |
| MET5 | 2 | 2.00 |
| Subtotal |  | 6.00 |
| Total |  | 6 |

**EHE015** m² MONTAJE Y DESMONTAJE DE SISTEMA DE ENCOFRADO PARA FORMACIÓN DE LOSA DE ESCALERA DE HORMIGÓN ARMADO. (12/02/2019)
116.1 m² × 33.19 (34.21 con costes indirectos) = 3971.78
Montaje y desmontaje de sistema de encofrado para formación de losa de escalera de hormigón armado, con peldañeado de hormigón, en planta de hasta 4 m de altura libre, formado por: superficie encofrante de tablones de madera de pino, amortizables en 10 usos; estructura soporte horizontal de tablones de madera de pino, amortizables en 10 usos y estructura soporte vertical de puntales metálicos, amortizables en 150 usos. Incluso líquido desencofrante para evitar la adherencia del hormigón al encofrado.
Incluye: Limpieza y preparación del plano de apoyo. Replanteo. Montaje del sistema de encofrado. Colocación de elementos de sustentación, fijación y apuntalamiento. Aplomado y nivelación del encofrado. Humectación del encofrado. Desmontaje del sistema de encofrado. Limpieza y almacenamiento del encofrado.

| Código | Ud | Descripción | Rendimiento | Precio | Importe |
|---|---|---|---|---|---|
| mt50spa052b | m | Tablón de madera de pino, de 20x7,2 cm. | 0.75 | 4.5200808457352 | 3.39 |
| mt08eve020 | m² | Sistema de encofrado para formación de peldañeado en losas inclinadas de escalera de hormigón armado, con puntales y tableros de (material) | 0.2 | 15.280273301512 | 3.06 |
| mt50spa081a | Ud | Puntal metálico telescópico, de hasta 4 m de altura. | 0.016 | 13.740245756726 | 0.22 |
| mt08cim030b | m³ | Madera de pino. | 0.003 | 209.15374090388 | 0.63 |
| mt08var060 | kg | Puntas de acero de 20x100 mm. | 0.04 | 6.1501100002814 | 0.25 |
| mt08dba010d | l | Agente desmoldeante, a base de aceites especiales, emulsionable en agua para encofrados metálicos, fenólicos o de madera. | 0.03 | 2.0600368456227 | 0.06 |
| O01OB010 | h. | Oficial 1ª encofrador | 0.728 | 18.5 | 13.47 |
| O01OB020 | h. | Ayudante encofrador | 0.728 | 16 | 11.65 |
| %0100 | % | Medios auxiliares | 1 % | 32.73 | 0.33 |
| %PM0040 | % | Pequeño material | 0.4 % | 33.06 | 0.13 |
|  |  | Total |  |  | 33.19 |

| Medición | Uds. | Largo | Parcial |
|---|---|---|---|
| Escalera C1 - Tramo 1 | 1 | 18.68 | 18.68 |
| C3-Sót-2 a Sót-1 - C3-Sót-2 a Sót-1 | 1 | 16.5 | 16.50 |
| C3-Sót-1 a Baja - C3-Sót-1 a Baja | 1 | 22.69 | 22.69 |
| C2-Baja-Primera - C2-Baja-Primera | 1 | 12.39 | 12.39 |
| C4-Sót-2 a Sót-1 - Tramo 1 | 1 | 15.69 | 15.69 |
| C3-Baja a Primera - C3-Baja-Primera | 1 | 12.46 | 12.46 |
| C4-Sót-1 a Baja - Tramo 1 | 1 | 17.69 | 17.69 |
| Subtotal |  |  | 116.10 |
| Total |  |  | 116.1 |

**EHE030** m² LOSA DE ESCALERA DE HORMIGÓN ARMADO DE 20 CM DE ESPESOR, REALIZADA CON HORMIGÓN HA-30 FABRICADO EN CENTRAL (12/02/2019)
116.1 m² × 56.82 (58.57 con costes indirectos) = 6799.98
Losa de escalera de hormigón armado de 20 cm de espesor, realizada con hormigón HA-30/B/12/IIa fabricado en central y vertido en obra con bomba, y acero UNE-EN 10080 B 500 S, con una cuantía según planos. Incluso alambre de atar y separadores.
Incluye: Replanteo y marcado de niveles de plantas y rellanos. Elaboración de la ferralla. Colocación de las armaduras con separadores homologados. Vertido y compactación del hormigón. Curado del hormigón.

| Código | Ud | Descripción | Rendimiento | Precio | Importe |
|---|---|---|---|---|---|
| mt07aco020f | Ud | Separador homologado para losas de escalera. (material) | 3 | 0.080001430898 | 0.24 |
| mt07aco010c | kg | Ferralla elaborada en taller industrial con acero en barras corrugadas, UNE-EN 10080 B 500 S, de varios diámetros. | 25 | 0.9200164553266 | 23.00 |
| mt08var050 | kg | Alambre galvanizado para atar, de 1,30 mm de diámetro. | 0.326 | 0.9700173496379 | 0.32 |
| mt10haf010noa | m3 | Hormigón HA-30/B/12/IIa, fabricado en central | 0.242 | 68.25122073483 | 16.52 |
| O01OB030 | h | Oficial 1ª ferralla | 0.279 | 18.5 | 5.16 |
| O01OB040 | h | Ayudante ferralla | 0.279 | 16 | 4.46 |
| O01OA030 | h. | Oficial primera | 0.044 | 18.5 | 0.81 |
| O01OA050 | h | Ayudante | 0.18 | 16 | 2.88 |
| MMMH.1a | h | Bom H sob cmn 1065l | 0.024 | 106.29190112681 | 2.55 |
| MMMH.5c | h | Vibrador gasolina aguja ø30-50mm | 0.066 | 1.340023967541 | 0.09 |
| %0100 | % | Medios auxiliares | 1 % | 56.03 | 0.56 |
| %PM0040 | % | Pequeño material | 0.4 % | 56.59 | 0.23 |
|  |  | Total |  |  | 56.82 |

| Medición | Uds. | Largo | Parcial |
|---|---|---|---|
| Escalera C1-Baja-Primera | 1 | 18.68 | 18.68 |
| C2-Baja-Primera - C2-Baja-Primera | 1 | 12.39 | 12.39 |
| C3-Sót-2 a Sót-1 - C3-Sót-2 a Sót-1 | 1 | 16.5 | 16.50 |
| C3-Sót-1 a Baja - C3-Sót-1 a Baja | 1 | 22.69 | 22.69 |
| C3-Baja a Primera - C3-Baja-Primera | 1 | 12.46 | 12.46 |
| C4-Sót-2 a Sót-1 - Tramo 1 | 1 | 15.69 | 15.69 |
| C4-Sót-1 a Baja - Tramo 1 | 1 | 17.69 | 17.69 |
| Subtotal |  |  | 116.10 |
| Total |  |  | 116.1 |

**EHS012** m² MONTAJE Y DESMONTAJE DE SISTEMA DE ENCOFRADO REUTILIZABLE PARA FORMACIÓN DE PILAR RECTANGULAR O CUADRADO DE HORMIGÓN ARMADO (12/02/2019)
107.51 m² × 6.04 (6.23 con costes indirectos) = 669.79
Montaje y desmontaje de sistema de encofrado reutilizable para formación de pilar rectangular o cuadrado de hormigón armado, de hasta 4 m de altura libre, formado por: superficie encofrante de chapas metálicas, amortizables en 50 usos y estructura soporte vertical de puntales metálicos, amortizables en 150 usos. Incluso berenjenos y líquido desencofrante para evitar la adherencia del hormigón al encofrado.
Incluye: Replanteo. Montaje del sistema de encofrado. Desmontaje del sistema de encofrado. Limpieza y almacenamiento del encofrado.

| Código | Ud | Descripción | Rendimiento | Precio | Importe |
|---|---|---|---|---|---|
| mt08eup010b | m² | Chapa metálica de 50x50 cm, para encofrado de pilares de hormigón armado de sección rectangular o cuadrada, de hasta 3 m de altu (material) | 0.024 | 42.150753904367 | 1.01 |
| mt50spa081a | Ud | Puntal metálico telescópico, de hasta 4 m de altura. | 0.007 | 13.740245756726 | 0.10 |
| mt08var040a | Ud | Berenjeno de PVC, de varias dimensiones y 2500 mm de longitud. (material) | 1.338 | 0.3100055447296 | 0.41 |
| mt08dba010d | l | Agente desmoldeante, a base de aceites especiales, emulsionable en agua para encofrados metálicos, fenólicos o de madera. | 0.03 | 2.0600368456227 | 0.06 |
| O01OB010 | h. | Oficial 1ª encofrador | 0.127 | 18.5 | 2.35 |
| O01OB020 | h. | Ayudante encofrador | 0.127 | 16 | 2.03 |
| %0100 | % | Medios auxiliares | 1 % | 5.96 | 0.06 |
| %PM0040 | % | Pequeño material | 0.4 % | 6.02 | 0.02 |
|  |  | Total |  |  | 6.04 |

| Medición | Uds. | Largo | Parcial |
|---|---|---|---|
| P32 (Baja) | 1 | 3.47 | 3.47 |
| P36 (Baja) | 1 | 5.86 | 5.86 |
| P38 y P54 (Baja) | 2 | 5.27 | 10.54 |
| P41 (Baja) | 1 | 3.47 | 3.47 |
| P42 (Baja) | 1 | 4.34 | 4.34 |
| P52 (Baja) | 1 | 5.86 | 5.86 |
| P13 (Primera) | 1 | 3.2 | 3.20 |
| P22 (Primera) | 1 | 3.5 | 3.50 |
| P27a (Primera) | 1 | 3.51 | 3.51 |
| P33 (Primera) | 1 | 3.5 | 3.50 |
| P34a (Primera) | 1 | 5.29 | 5.29 |
| P35 (Primera) | 1 | 4.5 | 4.50 |
| P36 (Primera) | 1 | 5 | 5.00 |
| P38 (Primera) | 1 | 4.5 | 4.50 |
| P49 (Primera) | 1 | 4.08 | 4.08 |
| P50a (Primera) | 1 | 5.29 | 5.29 |
| P51 (Primera) | 1 | 4.5 | 4.50 |
| P52 (Primera) | 1 | 5 | 5.00 |
| P54 (Primera) | 1 | 4.5 | 4.50 |
| P60 (Primera) | 1 | 3.8 | 3.80 |
| P65 (Primera) | 1 | 4.08 | 4.08 |
| P66 y P68 (Cubierta1) | 2 | 2.43 | 4.86 |
| P67 (Cubierta1) | 1 | 2.43 | 2.43 |
| P69 (Cubierta1) | 1 | 2.43 | 2.43 |
| Subtotal |  |  | 107.51 |
| Total |  |  | 107.51 |

**EHS012b** m² MONTAJE Y DESMONTAJE DE SISTEMA DE ENCOFRADO REUTILIZABLE PARA FORMACIÓN DE PILAR RECTANGULAR O CUADRADO DE HORMIGÓN ARMADO (12/02/2019)
299.3 m² × 6.07 (6.26 con costes indirectos) = 1873.62
Montaje y desmontaje de sistema de encofrado reutilizable para formación de pilar rectangular o cuadrado de hormigón armado, de hasta 4 m de altura libre, formado por: superficie encofrante de chapas metálicas, amortizables en 50 usos y estructura soporte vertical de puntales metálicos, amortizables en 150 usos. Incluso berenjenos y líquido desencofrante para evitar la adherencia del hormigón al encofrado.
Incluye: Replanteo. Montaje del sistema de encofrado. Desmontaje del sistema de encofrado. Limpieza y almacenamiento del encofrado.

| Código | Ud | Descripción | Rendimiento | Precio | Importe |
|---|---|---|---|---|---|
| mt08eup010c | m² | Chapa metálica de 50x50 cm, para encofrado de pilares de hormigón armado de sección rectangular o cuadrada, de entre 3 y 4 m de (material) | 0.024 | 44.260791644301 | 1.06 |
| mt50spa081a | Ud | Puntal metálico telescópico, de hasta 4 m de altura. | 0.006 | 13.740245756726 | 0.08 |
| mt08var040a | Ud | Berenjeno de PVC, de varias dimensiones y 2500 mm de longitud. | 1.338 | 0.3100055447296 | 0.41 |
| mt08dba010d | l | Agente desmoldeante, a base de aceites especiales, emulsionable en agua para encofrados metálicos, fenólicos o de madera. | 0.03 | 2.0600368456227 | 0.06 |
| O01OB010 | h. | Oficial 1ª encofrador | 0.127 | 18.5 | 2.35 |
| O01OB020 | h. | Ayudante encofrador | 0.127 | 16 | 2.03 |
| %0100 | % | Medios auxiliares | 1 % | 5.99 | 0.06 |
| %PM0040 | % | Pequeño material | 0.4 % | 6.05 | 0.02 |
|  |  | Total |  |  | 6.07 |

| Medición | Uds. | Largo | Parcial |
|---|---|---|---|
| P6 y P7 (Sótano -1) | 2 | 7.18 | 14.36 |
| P15 (Sótano -1) | 1 | 7.58 | 7.58 |
| P16 (Sótano -1) | 1 | 7.58 | 7.58 |
| P33 (Sótano -1) | 1 | 6.27 | 6.27 |
| P34 y P50 (Sótano -1) | 2 | 9.41 | 18.82 |
| P35 y P51 (Sótano -1) | 2 | 9.02 | 18.04 |
| P36 (Sótano -1) | 1 | 9.02 | 9.02 |
| P49 (Sótano -1) | 1 | 5.88 | 5.88 |
| P52 (Sótano -1) | 1 | 9.02 | 9.02 |
| P66 (Sótano -1) | 1 | 7.64 | 7.64 |
| P67 (Sótano -1) | 1 | 7.64 | 7.64 |
| P68 (Sótano -1) | 1 | 7.64 | 7.64 |
| P69 (Sótano -1) | 1 | 8.4 | 8.40 |
| P70 (Sótano -1) | 1 | 8.4 | 8.40 |
| P35 y P51 (Baja) | 2 | 6.71 | 13.42 |
| P1 (Primera) | 1 | 3.96 | 3.96 |
| P2, P3 y P4 (Primera) | 3 | 4.11 | 12.33 |
| P5 (Primera) | 1 | 4.11 | 4.11 |
| P6B y P7B (Primera) | 2 | 4.11 | 8.22 |
| P8b (Primera) | 1 | 4.12 | 4.12 |
| P9 (Primera) | 1 | 3.97 | 3.97 |
| P11 (Primera) | 1 | 4.11 | 4.11 |
| P17a (Primera) | 1 | 4.31 | 4.31 |
| P19 (Primera) | 1 | 4.79 | 4.79 |
| P20, P30, P41, P47, P57 y P63 (Primera) | 6 | 4.11 | 24.66 |
| P26a (Primera) | 1 | 4.7 | 4.70 |
| P29, P40, P46, P56, P62 y P72 (Primera) | 6 | 4.11 | 24.66 |
| P59 (Primera) | 1 | 5.09 | 5.09 |
| P70 (Primera) | 1 | 4.88 | 4.88 |
| P73 (Primera) | 1 | 4.01 | 4.01 |
| P74 y P75 (Primera) | 2 | 4.25 | 8.50 |
| P80 (Primera) | 1 | 4.96 | 4.96 |
| P81 (Primera) | 1 | 4.01 | 4.01 |
| P23 (Cubierta1) | 1 | 4.32 | 4.32 |
| P24 (Cubierta1) | 1 | 5.25 | 5.25 |
| P25 (Cubierta1) | 1 | 4.63 | 4.63 |
| Subtotal |  |  | 299.30 |
| Total |  |  | 299.3 |

**EHS012c** m² MONTAJE Y DESMONTAJE DE SISTEMA DE ENCOFRADO REUTILIZABLE PARA FORMACIÓN DE PILAR RECTANGULAR O CUADRADO DE HORMIGÓN ARMADO (12/02/2019)
1372.53 m² × 6.29 (6.48 con costes indirectos) = 8893.99
Montaje y desmontaje de sistema de encofrado reutilizable para formación de pilar rectangular o cuadrado de hormigón armado, de entre 4 y 7 m de altura libre, formado por: superficie encofrante de chapas metálicas, amortizables en 50 usos y estructura soporte vertical de puntales metálicos, amortizables en 150 usos. Incluso berenjenos y líquido desencofrante para evitar la adherencia del hormigón al encofrado.
Incluye: Replanteo. Montaje del sistema de encofrado. Desmontaje del sistema de encofrado. Limpieza y almacenamiento del encofrado.

| Código | Ud | Descripción | Rendimiento | Precio | Importe |
|---|---|---|---|---|---|
| mt08eup010d | m² | Chapa metálica de 50x50 cm, para encofrado de pilares de hormigón armado de sección rectangular o cuadrada, de entre 4 y 5 m de (material) | 0.024 | 50.580904685241 | 1.21 |
| mt50spa081a | Ud | Puntal metálico telescópico, de hasta 4 m de altura. | 0.004 | 13.740245756726 | 0.05 |
| mt50spa081d | Ud | Puntal metálico telescópico, de hasta 7 m de altura. (material) | 0.004 | 23.210415139273 | 0.09 |
| mt08var040a | Ud | Berenjeno de PVC, de varias dimensiones y 2500 mm de longitud. | 1.338 | 0.3100055447296 | 0.41 |
| mt08dba010d | l | Agente desmoldeante, a base de aceites especiales, emulsionable en agua para encofrados metálicos, fenólicos o de madera. | 0.03 | 2.0600368456227 | 0.06 |
| O01OB010 | h. | Oficial 1ª encofrador | 0.127 | 18.5 | 2.35 |
| O01OB020 | h. | Ayudante encofrador | 0.127 | 16 | 2.03 |
| %0100 | % | Medios auxiliares | 1 % | 6.20 | 0.06 |
| %PM0040 | % | Pequeño material | 0.4 % | 6.26 | 0.03 |
|  |  | Total |  |  | 6.29 |

| Medición | Uds. | Largo | Parcial |
|---|---|---|---|
| P2 y P3 (Cimentación) | 2 | 5.96 | 11.92 |
| P4 (Cimentación) | 1 | 7.24 | 7.24 |
| P5 (Cimentación) | 1 | 8.09 | 8.09 |
| P6, P7 y P8 (Cimentación) | 3 | 7.67 | 23.01 |
| P9 (Cimentación) | 1 | 6.82 | 6.82 |
| P10 (Cimentación) | 1 | 5.11 | 5.11 |
| P12 (Cimentación) | 1 | 5.54 | 5.54 |
| P13 (Cimentación) | 1 | 5.54 | 5.54 |
| P14 (Cimentación) | 1 | 6.39 | 6.39 |
| P15 (Cimentación) | 1 | 8.09 | 8.09 |
| P16 (Cimentación) | 1 | 8.09 | 8.09 |
| P17 y P27 (Cimentación) | 2 | 7.67 | 15.34 |
| P18 (Cimentación) | 1 | 5.96 | 5.96 |
| P19 (Cimentación) | 1 | 5.96 | 5.96 |
| P21, P39, P45 y P55 (Cimentación) | 4 | 5.96 | 23.84 |
| P22 (Cimentación) | 1 | 6.82 | 6.82 |
| P23 (Cimentación) | 1 | 7.67 | 7.67 |
| P24 (Cimentación) | 1 | 7.24 | 7.24 |
| P25 (Cimentación) | 1 | 7.67 | 7.67 |
| P26 (Cimentación) | 1 | 8.09 | 8.09 |
| P28 (Cimentación) | 1 | 5.96 | 5.96 |
| P31 y P32 (Cimentación) | 2 | 6.58 | 13.16 |
| P33 (Cimentación) | 1 | 7.67 | 7.67 |
| P34 y P50 (Cimentación) | 2 | 10.22 | 20.44 |
| P35 y P51 (Cimentación) | 2 | 9.8 | 19.60 |
| P36 (Cimentación) | 1 | 9.8 | 9.80 |
| P37, P43 y P53 (Cimentación) | 3 | 8.09 | 24.27 |
| P38 y P54 (Cimentación) | 2 | 9.37 | 18.74 |
| P42 (Cimentación) | 1 | 6.99 | 6.99 |
| P44 (Cimentación) | 1 | 7.24 | 7.24 |
| P48 (Cimentación) | 1 | 9.04 | 9.04 |
| P49 (Cimentación) | 1 | 6.82 | 6.82 |
| P52 (Cimentación) | 1 | 9.8 | 9.80 |
| P58 (Cimentación) | 1 | 7.4 | 7.40 |
| P59 (Cimentación) | 1 | 8.52 | 8.52 |
| P60 (Cimentación) | 1 | 7.24 | 7.24 |
| P61 (Cimentación) | 1 | 8.52 | 8.52 |
| P65 (Cimentación) | 1 | 10.22 | 10.22 |
| P66 (Cimentación) | 1 | 9.37 | 9.37 |
| P67 (Cimentación) | 1 | 9.04 | 9.04 |
| P68 (Cimentación) | 1 | 9.04 | 9.04 |
| P69 (Cimentación) | 1 | 9.04 | 9.04 |
| P70 (Cimentación) | 1 | 9.37 | 9.37 |
| P71 (Cimentación) | 1 | 7.67 | 7.67 |
| P2 (Sótano -1) | 1 | 6.22 | 6.22 |
| P3 (Sótano -1) | 1 | 6.22 | 6.22 |
| P4 (Sótano -1) | 1 | 6.22 | 6.22 |
| P5 (Sótano -1) | 1 | 7.1 | 7.10 |
| P8 (Sótano -1) | 1 | 7.99 | 7.99 |
| P9 (Sótano -1) | 1 | 7.1 | 7.10 |
| P10 (Sótano -1) | 1 | 5.18 | 5.18 |
| P12 (Sótano -1) | 1 | 5.62 | 5.62 |
| P13 (Sótano -1) | 1 | 6.4 | 6.40 |
| P14 (Sótano -1) | 1 | 6.89 | 6.89 |
| P17 y P27 (Sótano -1) | 2 | 8.86 | 17.72 |
| P18, P28, P39, P45 y P55 (Sótano -1) | 5 | 6.89 | 34.45 |
| P19 (Sótano -1) | 1 | 6.89 | 6.89 |
| P21 (Sótano -1) | 1 | 6.19 | 6.19 |
| P22 (Sótano -1) | 1 | 7.87 | 7.87 |
| P23 (Sótano -1) | 1 | 8.36 | 8.36 |
| P24 (Sótano -1) | 1 | 8.36 | 8.36 |
| P25 (Sótano -1) | 1 | 8.86 | 8.86 |
| P26 (Sótano -1) | 1 | 9.35 | 9.35 |
| P31 (Sótano -1) | 1 | 7.87 | 7.87 |
| P32 (Sótano -1) | 1 | 7.87 | 7.87 |
| P37 y P53 (Sótano -1) | 2 | 9.35 | 18.70 |
| P38 y P54 (Sótano -1) | 2 | 10.82 | 21.64 |
| P42 (Sótano -1) | 1 | 8.36 | 8.36 |
| P43 (Sótano -1) | 1 | 9.35 | 9.35 |
| P44 (Sótano -1) | 1 | 8.36 | 8.36 |
| P48a (Sótano -1) | 1 | 7.87 | 7.87 |
| P58 (Sótano -1) | 1 | 7.87 | 7.87 |
| P59 (Sótano -1) | 1 | 9.35 | 9.35 |
| P60 (Sótano -1) | 1 | 8.36 | 8.36 |
| P61 (Sótano -1) | 1 | 8.86 | 8.86 |
| P63 (Sótano -1) | 1 | 5.24 | 5.24 |
| P65 (Sótano -1) | 1 | 8.74 | 8.74 |
| P71 (Sótano -1) | 1 | 7.87 | 7.87 |
| P73 (Sótano -1) | 1 | 5.9 | 5.90 |
| P1 (Baja) | 1 | 5.89 | 5.89 |
| P2 y P3 (Baja) | 2 | 5.32 | 10.64 |
| P4 (Baja) | 1 | 5.32 | 5.32 |
| P5 (Baja) | 1 | 5.32 | 5.32 |
| P6A y P7A (Baja) | 2 | 4.65 | 9.30 |
| P8a (Baja) | 1 | 4.65 | 4.65 |
| P9, P28, P39, P45, P55 y P73 (Baja) | 6 | 5.32 | 31.92 |
| P11 (Baja) | 1 | 5.89 | 5.89 |
| P12 (Baja) | 1 | 5.32 | 5.32 |
| P13 (Baja) | 1 | 5.32 | 5.32 |
| P14 (Baja) | 1 | 5.32 | 5.32 |
| P15 (Baja) | 1 | 8.04 | 8.04 |
| P16 (Baja) | 1 | 5.92 | 5.92 |
| P17a (Baja) | 1 | 5.32 | 5.32 |
| P18 (Baja) | 1 | 5.08 | 5.08 |
| P19 (Baja) | 1 | 6.13 | 6.13 |
| P20 (Baja) | 1 | 5.89 | 5.89 |
| P21 y P58 (Baja) | 2 | 5.32 | 10.64 |
| P22 (Baja) | 1 | 6.2 | 6.20 |
| P23 (Baja) | 1 | 6.65 | 6.65 |
| P24 (Baja) | 1 | 7.53 | 7.53 |
| P25 (Baja) | 1 | 7.97 | 7.97 |
| P26a (Baja) | 1 | 5.76 | 5.76 |
| P27a (Baja) | 1 | 5.32 | 5.32 |
| P29 (Baja) | 1 | 6.13 | 6.13 |
| P30, P47, P74 y P75 (Baja) | 4 | 5.32 | 21.28 |
| P31 (Baja) | 1 | 6.2 | 6.20 |
| P33 (Baja) | 1 | 5.08 | 5.08 |
| P34a (Baja) | 1 | 8.04 | 8.04 |
| P40, P46 y P56 (Baja) | 3 | 6.2 | 18.60 |
| P43 (Baja) | 1 | 8.42 | 8.42 |
| P44 (Baja) | 1 | 5.76 | 5.76 |
| P48a (Baja) | 1 | 5.76 | 5.76 |
| P49 (Baja) | 1 | 5.92 | 5.92 |
| P50a (Baja) | 1 | 8.04 | 8.04 |
| P57 (Baja) | 1 | 5.26 | 5.26 |
| P59 y P65 (Baja) | 2 | 6.2 | 12.40 |
| P60 (Baja) | 1 | 6.2 | 6.20 |
| P61 y P71 (Baja) | 2 | 6.2 | 12.40 |
| P62 (Baja) | 1 | 6.13 | 6.13 |
| P63 (Baja) | 1 | 5.32 | 5.32 |
| P64 (Baja) | 1 | 5.76 | 5.76 |
| P66 (Baja) | 1 | 7.53 | 7.53 |
| P67 (Baja) | 1 | 7.09 | 7.09 |
| P68 (Baja) | 1 | 7.09 | 7.09 |
| P69 (Baja) | 1 | 7.09 | 7.09 |
| P70 (Baja) | 1 | 6.2 | 6.20 |
| P72 y P81 (Baja) | 2 | 6.2 | 12.40 |
| P76, P77, P78 y P79 (Baja) | 4 | 6.2 | 24.80 |
| P80 (Baja) | 1 | 6.2 | 6.20 |
| P12 (Primera) | 1 | 6.3 | 6.30 |
| P14 (Primera) | 1 | 7.21 | 7.21 |
| P15 (Primera) | 1 | 11.42 | 11.42 |
| P16 (Primera) | 1 | 7.21 | 7.21 |
| P18, P28, P39, P45 y P55 (Primera) | 5 | 6.15 | 30.75 |
| P21, P32 y P58 (Primera) | 3 | 6.3 | 18.90 |
| P23 (Primera) | 1 | 5.61 | 5.61 |
| P24 (Primera) | 1 | 6.81 | 6.81 |
| P25 (Primera) | 1 | 6 | 6.00 |
| P31 (Primera) | 1 | 7.35 | 7.35 |
| P42 y P64 (Primera) | 2 | 6.8 | 13.60 |
| P44 (Primera) | 1 | 7.18 | 7.18 |
| P48a (Primera) | 1 | 6.82 | 6.82 |
| P61 (Primera) | 1 | 7.18 | 7.18 |
| P66 y P68 (Primera) | 2 | 5.61 | 11.22 |
| P67 (Primera) | 1 | 5.61 | 5.61 |
| P69 (Primera) | 1 | 5.61 | 5.61 |
| P71 (Primera) | 1 | 7.2 | 7.20 |
| P76, P77, P78 y P79 (Primera) | 4 | 5.88 | 23.52 |
| Subtotal |  |  | 1372.53 |
| Total |  |  | 1372.53 |

**EHS020** m³ PILAR DE SECCIÓN RECTANGULAR O CUADRADA DE HORMIGÓN ARMADO, REALIZADO CON HORMIGÓN HA-30/B/12/IIA (12/02/2019)
130.03 m³ × 211.29 (217.8 con costes indirectos) = 28320.53
Pilar de sección rectangular o cuadrada de hormigón armado, realizado con hormigón HA-30/B/12/IIa fabricado en central , y acero UNE-EN 10080 B 500 S, con una cuantía segun planos. Incluso alambre de atar y separadores.
Incluye: Replanteo. Elaboración de la ferralla. Colocación de las armaduras con separadores homologados. Vertido y compactación del hormigón. Curado del hormigón.

| Código | Ud | Descripción | Rendimiento | Precio | Importe |
|---|---|---|---|---|---|
| mt07sep010ac | Ud | Separador homologado de plástico para armaduras de pilares de varios diámetros. (material) | 12 | 0.0600010731735 | 0.72 |
| mt07aco010c | kg | Ferralla elaborada en taller industrial con acero en barras corrugadas, UNE-EN 10080 B 500 S, de varios diámetros. | 120 | 0.9200164553266 | 110.40 |
| mt08var050 | kg | Alambre galvanizado para atar, de 1,30 mm de diámetro. | 0.508 | 0.9700173496379 | 0.49 |
| mt10haf010noa | m3 | Hormigón HA-30/B/12/IIa, fabricado en central | 1.05 | 68.25122073483 | 71.66 |
| O01OB030 | h | Oficial 1ª ferralla | 0.282 | 18.5 | 5.22 |
| O01OB040 | h | Ayudante ferralla | 0.282 | 16 | 4.51 |
| MMMH.1a | h | Bom H sob cmn 1065l | 0.141 | 106.29190112681 | 14.99 |
| MMMH.5c | h | Vibrador gasolina aguja ø30-50mm | 0.282 | 1.340023967541 | 0.38 |
| %0100 | % | Medios auxiliares | 1 % | 208.37 | 2.08 |
| %PM0040 | % | Pequeño material | 0.4 % | 210.45 | 0.84 |
|  |  | Total |  |  | 211.29 |

| Medición | Uds. | Largo | Ancho | Alto | Parcial |
|---|---|---|---|---|---|
| P2 y P3 (Cimentación) | 2 | 0.4 | 0.3 | 4.26 | 1.02 |
| P4 (Cimentación) | 1 | 0.5 | 0.35 | 4.26 | 0.75 |
| P5 (Cimentación) | 1 | 0.6 | 0.35 | 4.26 | 0.89 |
| P6, P7 y P8 (Cimentación) | 3 | 0.4 | 0.5 | 4.26 | 2.56 |
| P9 (Cimentación) | 1 | 0.4 | 0.4 | 4.26 | 0.68 |
| P10 (Cimentación) | 1 | 0.3 | 0.3 | 4.26 | 0.38 |
| P12 (Cimentación) | 1 | 0.4 | 0.25 | 4.26 | 0.43 |
| P13 (Cimentación) | 1 | 0.4 | 0.25 | 4.26 | 0.43 |
| P14 (Cimentación) | 1 | 0.45 | 0.3 | 4.26 | 0.58 |
| P15 (Cimentación) | 1 | 0.65 | 0.3 | 4.26 | 0.83 |
| P16 (Cimentación) | 1 | 0.65 | 0.3 | 4.26 | 0.83 |
| P17 y P27 (Cimentación) | 2 | 0.5 | 0.4 | 4.26 | 1.70 |
| P18 (Cimentación) | 1 | 0.4 | 0.3 | 4.26 | 0.51 |
| P19 (Cimentación) | 1 | 0.3 | 0.4 | 4.26 | 0.51 |
| P21, P39, P45 y P55 (Cimentación) | 4 | 0.4 | 0.3 | 4.26 | 2.04 |
| P22 (Cimentación) | 1 | 0.4 | 0.4 | 4.26 | 0.68 |
| P23 (Cimentación) | 1 | 0.5 | 0.4 | 4.26 | 0.85 |
| P24 (Cimentación) | 1 | 0.55 | 0.3 | 4.26 | 0.70 |
| P25 (Cimentación) | 1 | 0.6 | 0.3 | 4.26 | 0.77 |
| P26 (Cimentación) | 1 | 0.65 | 0.3 | 4.26 | 0.83 |
| P28 (Cimentación) | 1 | 0.4 | 0.3 | 4.26 | 0.51 |
| P31 y P32 (Cimentación) | 2 | 0.3 | 0.5 | 4.11 | 1.23 |
| P33 (Cimentación) | 1 | 0.6 | 0.3 | 4.26 | 0.77 |
| P34 y P50 (Cimentación) | 2 | 0.8 | 0.4 | 4.26 | 2.73 |
| P35 y P51 (Cimentación) | 2 | 0.8 | 0.35 | 4.26 | 2.39 |
| P36 (Cimentación) | 1 | 0.8 | 0.35 | 4.26 | 1.19 |
| P37, P43 y P53 (Cimentación) | 3 | 0.65 | 0.3 | 4.26 | 2.49 |
| P38 y P54 (Cimentación) | 2 | 0.6 | 0.5 | 4.26 | 2.56 |
| P42 (Cimentación) | 1 | 0.25 | 0.6 | 4.11 | 0.62 |
| P44 (Cimentación) | 1 | 0.45 | 0.4 | 4.26 | 0.77 |
| P48 (Cimentación) | 1 | 0.6 | 0.5 | 4.11 | 1.23 |
| P49 (Cimentación) | 1 | 0.5 | 0.3 | 4.26 | 0.64 |
| P52 (Cimentación) | 1 | 0.8 | 0.35 | 4.26 | 1.19 |
| P58 (Cimentación) | 1 | 0.4 | 0.5 | 4.11 | 0.82 |
| P59 (Cimentación) | 1 | 0.35 | 0.65 | 4.26 | 0.97 |
| P60 (Cimentación) | 1 | 0.35 | 0.5 | 4.26 | 0.75 |
| P61 (Cimentación) | 1 | 0.6 | 0.4 | 4.26 | 1.02 |
| P65 (Cimentación) | 1 | 0.4 | 0.8 | 4.26 | 1.36 |
| P66 (Cimentación) | 1 | 0.7 | 0.4 | 4.26 | 1.19 |
| P67 (Cimentación) | 1 | 0.7 | 0.4 | 4.11 | 1.15 |
| P68 (Cimentación) | 1 | 0.8 | 0.3 | 4.11 | 0.99 |
| P69 (Cimentación) | 1 | 0.6 | 0.5 | 4.11 | 1.23 |
| P70 (Cimentación) | 1 | 0.4 | 0.7 | 4.26 | 1.19 |
| P71 (Cimentación) | 1 | 0.6 | 0.3 | 4.26 | 0.77 |
| P2 (Sótano -1) | 1 | 0.4 | 0.3 | 4.44 | 0.53 |
| P3 (Sótano -1) | 1 | 0.4 | 0.3 | 4.44 | 0.53 |
| P4 (Sótano -1) | 1 | 0.4 | 0.3 | 4.44 | 0.53 |
| P5 (Sótano -1) | 1 | 0.5 | 0.3 | 4.44 | 0.67 |
| P8 (Sótano -1) | 1 | 0.4 | 0.5 | 4.44 | 0.89 |
| P9 (Sótano -1) | 1 | 0.4 | 0.4 | 4.44 | 0.71 |
| P10 (Sótano -1) | 1 | 0.3 | 0.3 | 4.32 | 0.39 |
| P12 (Sótano -1) | 1 | 0.4 | 0.25 | 4.32 | 0.43 |
| P13 (Sótano -1) | 1 | 0.4 | 0.25 | 4.92 | 0.49 |
| P14 (Sótano -1) | 1 | 0.4 | 0.3 | 4.92 | 0.59 |
| P17 y P27 (Sótano -1) | 2 | 0.5 | 0.4 | 4.92 | 1.97 |
| P18, P28, P39, P45 y P55 (Sótano -1) | 5 | 0.4 | 0.3 | 4.92 | 2.95 |
| P19 (Sótano -1) | 1 | 0.3 | 0.4 | 4.92 | 0.59 |
| P21 (Sótano -1) | 1 | 0.4 | 0.3 | 4.42 | 0.53 |
| P22 (Sótano -1) | 1 | 0.4 | 0.4 | 4.92 | 0.79 |
| P23 (Sótano -1) | 1 | 0.5 | 0.35 | 4.92 | 0.86 |
| P24 (Sótano -1) | 1 | 0.55 | 0.3 | 4.92 | 0.81 |
| P25 (Sótano -1) | 1 | 0.6 | 0.3 | 4.92 | 0.89 |
| P26 (Sótano -1) | 1 | 0.65 | 0.3 | 4.92 | 0.96 |
| P31 (Sótano -1) | 1 | 0.3 | 0.5 | 4.92 | 0.74 |
| P32 (Sótano -1) | 1 | 0.3 | 0.5 | 4.92 | 0.74 |
| P37 y P53 (Sótano -1) | 2 | 0.65 | 0.3 | 4.92 | 1.92 |
| P38 y P54 (Sótano -1) | 2 | 0.6 | 0.5 | 4.92 | 2.95 |
| P42 (Sótano -1) | 1 | 0.25 | 0.6 | 4.92 | 0.74 |
| P43 (Sótano -1) | 1 | 0.65 | 0.3 | 4.92 | 0.96 |
| P44 (Sótano -1) | 1 | 0.45 | 0.4 | 4.92 | 0.89 |
| P48a (Sótano -1) | 1 | 0.3 | 0.5 | 4.92 | 0.74 |
| P58 (Sótano -1) | 1 | 0.3 | 0.5 | 4.92 | 0.74 |
| P59 (Sótano -1) | 1 | 0.35 | 0.6 | 4.92 | 1.03 |
| P60 (Sótano -1) | 1 | 0.35 | 0.5 | 4.92 | 0.86 |
| P61 (Sótano -1) | 1 | 0.6 | 0.3 | 4.92 | 0.89 |
| P63 (Sótano -1) | 1 | 0.3 | 0.3 | 4.37 | 0.39 |
| P65 (Sótano -1) | 1 | 0.4 | 0.6 | 4.37 | 1.05 |
| P71 (Sótano -1) | 1 | 0.5 | 0.3 | 4.92 | 0.74 |
| P73 (Sótano -1) | 1 | 0.3 | 0.3 | 4.92 | 0.44 |
| P1 (Baja) | 1 | 0.3 | 0.3 | 4.91 | 0.44 |
| P2 y P3 (Baja) | 2 | 0.3 | 0.3 | 4.43 | 0.80 |
| P4 (Baja) | 1 | 0.3 | 0.3 | 4.43 | 0.40 |
| P5 (Baja) | 1 | 0.3 | 0.3 | 4.43 | 0.40 |
| P6A y P7A (Baja) | 2 | 0.3 | 0.25 | 4.23 | 0.63 |
| P8a (Baja) | 1 | 0.3 | 0.25 | 4.23 | 0.32 |
| P9, P28, P39, P45, P55 y P73 (Baja) | 6 | 0.3 | 0.3 | 4.43 | 2.39 |
| P11 (Baja) | 1 | 0.3 | 0.3 | 4.91 | 0.44 |
| P12 (Baja) | 1 | 0.35 | 0.25 | 4.43 | 0.39 |
| P13 (Baja) | 1 | 0.35 | 0.25 | 4.43 | 0.39 |
| P14 (Baja) | 1 | 0.3 | 0.3 | 4.43 | 0.40 |
| P15 (Baja) | 1 | 0.65 | 0.3 | 4.23 | 0.82 |
| P16 (Baja) | 1 | 0.4 | 0.3 | 4.23 | 0.51 |
| P17a (Baja) | 1 | 0.3 | 0.3 | 4.43 | 0.40 |
| P18 (Baja) | 1 | 0.3 | 0.3 | 4.23 | 0.38 |
| P19 (Baja) | 1 | 0.3 | 0.4 | 4.38 | 0.53 |
| P20 (Baja) | 1 | 0.3 | 0.3 | 4.91 | 0.44 |
| P21 y P58 (Baja) | 2 | 0.3 | 0.3 | 4.43 | 0.80 |
| P22 (Baja) | 1 | 0.3 | 0.4 | 4.43 | 0.53 |
| P23 (Baja) | 1 | 0.45 | 0.3 | 4.43 | 0.60 |
| P24 (Baja) | 1 | 0.55 | 0.3 | 4.43 | 0.73 |
| P25 (Baja) | 1 | 0.6 | 0.3 | 4.43 | 0.80 |
| P26a (Baja) | 1 | 0.35 | 0.3 | 4.43 | 0.47 |
| P27a (Baja) | 1 | 0.3 | 0.3 | 4.43 | 0.40 |
| P29 (Baja) | 1 | 0.3 | 0.4 | 4.38 | 0.53 |
| P30, P47, P74 y P75 (Baja) | 4 | 0.3 | 0.3 | 4.43 | 1.59 |
| P31 (Baja) | 1 | 0.3 | 0.4 | 4.43 | 0.53 |
| P33 (Baja) | 1 | 0.3 | 0.3 | 4.23 | 0.38 |
| P34a (Baja) | 1 | 0.65 | 0.3 | 4.23 | 0.82 |
| P40, P46 y P56 (Baja) | 3 | 0.3 | 0.4 | 4.43 | 1.59 |
| P43 (Baja) | 1 | 0.65 | 0.3 | 4.43 | 0.86 |
| P44 (Baja) | 1 | 0.25 | 0.4 | 4.43 | 0.44 |
| P48a (Baja) | 1 | 0.3 | 0.35 | 4.43 | 0.47 |
| P49 (Baja) | 1 | 0.4 | 0.3 | 4.23 | 0.51 |
| P50a (Baja) | 1 | 0.65 | 0.3 | 4.23 | 0.82 |
| P57 (Baja) | 1 | 0.3 | 0.3 | 4.38 | 0.39 |
| P59 y P65 (Baja) | 2 | 0.35 | 0.35 | 4.43 | 1.09 |
| P60 (Baja) | 1 | 0.35 | 0.35 | 4.43 | 0.54 |
| P61 y P71 (Baja) | 2 | 0.4 | 0.3 | 4.43 | 1.06 |
| P62 (Baja) | 1 | 0.3 | 0.4 | 4.38 | 0.53 |
| P63 (Baja) | 1 | 0.3 | 0.3 | 4.43 | 0.40 |
| P64 (Baja) | 1 | 0.25 | 0.4 | 4.43 | 0.44 |
| P66 (Baja) | 1 | 0.55 | 0.3 | 4.43 | 0.73 |
| P67 (Baja) | 1 | 0.5 | 0.3 | 4.43 | 0.66 |
| P68 (Baja) | 1 | 0.5 | 0.3 | 4.43 | 0.66 |
| P69 (Baja) | 1 | 0.5 | 0.3 | 4.43 | 0.66 |
| P70 (Baja) | 1 | 0.4 | 0.3 | 4.43 | 0.53 |
| P72 y P81 (Baja) | 2 | 0.3 | 0.4 | 4.43 | 1.06 |
| P76, P77, P78 y P79 (Baja) | 4 | 0.3 | 0.4 | 4.43 | 2.13 |
| P80 (Baja) | 1 | 0.4 | 0.3 | 4.43 | 0.53 |
| P12 (Primera) | 1 | 0.35 | 0.25 | 5.25 | 0.46 |
| P14 (Primera) | 1 | 0.3 | 0.3 | 6.01 | 0.54 |
| P15 (Primera) | 1 | 0.65 | 0.3 | 6.01 | 1.17 |
| P16 (Primera) | 1 | 0.3 | 0.3 | 6.01 | 0.54 |
| P18, P28, P39, P45 y P55 (Primera) | 5 | 0.3 | 0.3 | 5.13 | 2.31 |
| P21, P32 y P58 (Primera) | 3 | 0.3 | 0.3 | 5.25 | 1.42 |
| P23 (Primera) | 1 | 0.4 | 0.3 | 4.01 | 0.48 |
| P24 (Primera) | 1 | 0.55 | 0.3 | 4.01 | 0.66 |
| P25 (Primera) | 1 | 0.5 | 0.25 | 4 | 0.50 |
| P31 (Primera) | 1 | 0.3 | 0.4 | 5.25 | 0.63 |
| P42 y P64 (Primera) | 2 | 0.25 | 0.4 | 5.23 | 1.05 |
| P44 (Primera) | 1 | 0.25 | 0.35 | 5.99 | 0.52 |
| P48a (Primera) | 1 | 0.3 | 0.35 | 5.25 | 0.55 |
| P61 (Primera) | 1 | 0.4 | 0.3 | 5.13 | 0.62 |
| P66 y P68 (Primera) | 2 | 0.4 | 0.3 | 4.01 | 0.96 |
| P67 (Primera) | 1 | 0.4 | 0.3 | 4.01 | 0.48 |
| P69 (Primera) | 1 | 0.4 | 0.3 | 4.01 | 0.48 |
| P71 (Primera) | 1 | 0.4 | 0.3 | 5.14 | 0.62 |
| P76, P77, P78 y P79 (Primera) | 4 | 0.3 | 0.4 | 4.2 | 2.02 |
| Subtotal |  |  |  |  | 130.03 |
| Total |  |  |  |  | 130.03 |

**EHS020b** m³ PILAR DE SECCIÓN RECTANGULAR O CUADRADA DE HORMIGÓN ARMADO, REALIZADO CON HORMIGÓN HA-30/B/12/IIA (12/02/2019)
28.87 m³ × 211.3 (217.81 con costes indirectos) = 6288.17
Pilar de sección rectangular o cuadrada de hormigón armado, realizado con hormigón HA-30/B/12/IIa fabricado en central y acero UNE-EN 10080 B 500 S, con una cuantía según planos. Incluso alambre de atar y separadores.
Incluye: Replanteo. Elaboración de la ferralla. Colocación de las armaduras con separadores homologados. Vertido y compactación del hormigón. Curado del hormigón.

| Código | Ud | Descripción | Rendimiento | Precio | Importe |
|---|---|---|---|---|---|
| mt07sep010ac | Ud | Separador homologado de plástico para armaduras de pilares de varios diámetros. | 12 | 0.0600010731735 | 0.72 |
| mt07aco010c | kg | Ferralla elaborada en taller industrial con acero en barras corrugadas, UNE-EN 10080 B 500 S, de varios diámetros. | 120 | 0.9200164553266 | 110.40 |
| mt08var050 | kg | Alambre galvanizado para atar, de 1,30 mm de diámetro. | 0.513 | 0.9700173496379 | 0.50 |
| mt10haf010noa | m3 | Hormigón HA-30/B/12/IIa, fabricado en central | 1.05 | 68.25122073483 | 71.66 |
| O01OB030 | h | Oficial 1ª ferralla | 0.282 | 18.5 | 5.22 |
| O01OB040 | h | Ayudante ferralla | 0.282 | 16 | 4.51 |
| MMMH.1a | h | Bom H sob cmn 1065l | 0.141 | 106.29190112681 | 14.99 |
| MMMH.5c | h | Vibrador gasolina aguja ø30-50mm | 0.282 | 1.340023967541 | 0.38 |
| %0100 | % | Medios auxiliares | 1 % | 208.38 | 2.08 |
| %PM0040 | % | Pequeño material | 0.4 % | 210.46 | 0.84 |
|  |  | Total |  |  | 211.3 |

| Medición | Uds. | Largo | Ancho | Alto | Parcial |
|---|---|---|---|---|---|
| P6 y P7 (Sótano -1) | 2 | 0.4 | 0.5 | 3.99 | 1.60 |
| P15 (Sótano -1) | 1 | 0.65 | 0.3 | 3.99 | 0.78 |
| P16 (Sótano -1) | 1 | 0.65 | 0.3 | 3.99 | 0.78 |
| P33 (Sótano -1) | 1 | 0.5 | 0.3 | 3.92 | 0.59 |
| P34 y P50 (Sótano -1) | 2 | 0.8 | 0.4 | 3.92 | 2.51 |
| P35 y P51 (Sótano -1) | 2 | 0.8 | 0.35 | 3.92 | 2.20 |
| P36 (Sótano -1) | 1 | 0.8 | 0.35 | 3.92 | 1.10 |
| P49 (Sótano -1) | 1 | 0.45 | 0.3 | 3.92 | 0.53 |
| P52 (Sótano -1) | 1 | 0.8 | 0.35 | 3.92 | 1.10 |
| P66 (Sótano -1) | 1 | 0.7 | 0.3 | 3.82 | 0.80 |
| P67 (Sótano -1) | 1 | 0.7 | 0.3 | 3.82 | 0.80 |
| P68 (Sótano -1) | 1 | 0.7 | 0.3 | 3.82 | 0.80 |
| P69 (Sótano -1) | 1 | 0.6 | 0.5 | 3.82 | 1.15 |
| P70 (Sótano -1) | 1 | 0.4 | 0.7 | 3.82 | 1.07 |
| P35 y P51 (Baja) | 2 | 0.65 | 0.3 | 3.53 | 1.38 |
| P1 (Primera) | 1 | 0.3 | 0.3 | 3.3 | 0.30 |
| P2, P3 y P4 (Primera) | 3 | 0.3 | 0.3 | 3.43 | 0.93 |
| P5 (Primera) | 1 | 0.3 | 0.3 | 3.43 | 0.31 |
| P6B y P7B (Primera) | 2 | 0.3 | 0.3 | 3.43 | 0.62 |
| P8b (Primera) | 1 | 0.3 | 0.3 | 3.43 | 0.31 |
| P9 (Primera) | 1 | 0.3 | 0.3 | 3.31 | 0.30 |
| P11 (Primera) | 1 | 0.3 | 0.3 | 3.42 | 0.31 |
| P17a (Primera) | 1 | 0.3 | 0.3 | 3.6 | 0.32 |
| P19 (Primera) | 1 | 0.3 | 0.4 | 3.42 | 0.41 |
| P20, P30, P41, P47, P57 y P63 (Primera) | 6 | 0.3 | 0.3 | 3.42 | 1.85 |
| P26a (Primera) | 1 | 0.35 | 0.3 | 3.62 | 0.38 |
| P29, P40, P46, P56, P62 y P72 (Primera) | 6 | 0.3 | 0.3 | 3.42 | 1.85 |
| P59 (Primera) | 1 | 0.35 | 0.35 | 3.63 | 0.44 |
| P70 (Primera) | 1 | 0.4 | 0.3 | 3.48 | 0.42 |
| P73 (Primera) | 1 | 0.3 | 0.3 | 3.34 | 0.30 |
| P74 y P75 (Primera) | 2 | 0.3 | 0.3 | 3.54 | 0.64 |
| P80 (Primera) | 1 | 0.4 | 0.3 | 3.54 | 0.42 |
| P81 (Primera) | 1 | 0.3 | 0.3 | 3.34 | 0.30 |
| P23 (Cubierta1) | 1 | 0.4 | 0.3 | 3.09 | 0.37 |
| P24 (Cubierta1) | 1 | 0.55 | 0.3 | 3.09 | 0.51 |
| P25 (Cubierta1) | 1 | 0.5 | 0.25 | 3.09 | 0.39 |
| Subtotal |  |  |  |  | 28.87 |
| Total |  |  |  |  | 28.87 |

**EHS020c** m³ PILAR DE SECCIÓN RECTANGULAR O CUADRADA DE HORMIGÓN ARMADO, REALIZADO CON HORMIGÓN HA-30/B/12/IIA (12/02/2019)
10.18 m³ × 239.49 (246.87 con costes indirectos) = 2513.14
Pilar de sección rectangular o cuadrada de hormigón armado, realizado con hormigón HA-30/B/12/IIa fabricado en central, y acero UNE-EN 10080 B 500 S, con una cuantía aproximada de 150 kg/m³. Incluso alambre de atar y separadores.
Incluye: Replanteo. Elaboración de la ferralla. Colocación de las armaduras con separadores homologados. Vertido y compactación del hormigón. Curado del hormigón.

| Código | Ud | Descripción | Rendimiento | Precio | Importe |
|---|---|---|---|---|---|
| mt07sep010ac | Ud | Separador homologado de plástico para armaduras de pilares de varios diámetros. | 12 | 0.0600010731735 | 0.72 |
| mt07aco010c | kg | Ferralla elaborada en taller industrial con acero en barras corrugadas, UNE-EN 10080 B 500 S, de varios diámetros. | 150 | 0.9200164553266 | 138.00 |
| mt08var050 | kg | Alambre galvanizado para atar, de 1,30 mm de diámetro. | 0.718 | 0.9700173496379 | 0.70 |
| mt10haf010noa | m3 | Hormigón HA-30/B/12/IIa, fabricado en central | 1.05 | 68.25122073483 | 71.66 |
| O01OB030 | h | Oficial 1ª ferralla | 0.282 | 18.5 | 5.22 |
| O01OB040 | h | Ayudante ferralla | 0.282 | 16 | 4.51 |
| MMMH.1a | h | Bom H sob cmn 1065l | 0.141 | 106.29190112681 | 14.99 |
| MMMH.5c | h | Vibrador gasolina aguja ø30-50mm | 0.282 | 1.340023967541 | 0.38 |
| %0100 | % | Medios auxiliares | 1 % | 236.18 | 2.36 |
| %PM0040 | % | Pequeño material | 0.4 % | 238.54 | 0.95 |
|  |  | Total |  |  | 239.49 |

| Medición | Uds. | Largo | Ancho | Alto | Parcial |
|---|---|---|---|---|---|
| P32 (Baja) | 1 | 0.3 | 0.3 | 2.89 | 0.26 |
| P36 (Baja) | 1 | 0.7 | 0.3 | 2.93 | 0.62 |
| P38 y P54 (Baja) | 2 | 0.4 | 0.5 | 2.93 | 1.17 |
| P41 (Baja) | 1 | 0.3 | 0.3 | 2.89 | 0.26 |
| P42 (Baja) | 1 | 0.25 | 0.5 | 2.89 | 0.36 |
| P52 (Baja) | 1 | 0.7 | 0.3 | 2.93 | 0.62 |
| P13 (Primera) | 1 | 0.35 | 0.25 | 2.67 | 0.23 |
| P22 (Primera) | 1 | 0.3 | 0.3 | 2.92 | 0.26 |
| P27a (Primera) | 1 | 0.3 | 0.3 | 2.92 | 0.26 |
| P33 (Primera) | 1 | 0.3 | 0.3 | 2.92 | 0.26 |
| P34a (Primera) | 1 | 0.6 | 0.3 | 2.94 | 0.53 |
| P35 (Primera) | 1 | 0.6 | 0.3 | 2.5 | 0.45 |
| P36 (Primera) | 1 | 0.7 | 0.3 | 2.5 | 0.53 |
| P38 (Primera) | 1 | 0.4 | 0.5 | 2.5 | 0.50 |
| P49 (Primera) | 1 | 0.4 | 0.3 | 2.92 | 0.35 |
| P50a (Primera) | 1 | 0.6 | 0.3 | 2.94 | 0.53 |
| P51 (Primera) | 1 | 0.6 | 0.3 | 2.5 | 0.45 |
| P52 (Primera) | 1 | 0.7 | 0.3 | 2.5 | 0.53 |
| P54 (Primera) | 1 | 0.4 | 0.5 | 2.5 | 0.50 |
| P60 (Primera) | 1 | 0.3 | 0.35 | 2.92 | 0.31 |
| P65 (Primera) | 1 | 0.35 | 0.35 | 2.92 | 0.36 |
| P66 y P68 (Cubierta1) | 2 | 0.4 | 0.3 | 1.74 | 0.42 |
| P67 (Cubierta1) | 1 | 0.4 | 0.3 | 1.74 | 0.21 |
| P69 (Cubierta1) | 1 | 0.4 | 0.3 | 1.74 | 0.21 |
| Subtotal |  |  |  |  | 10.18 |
| Total |  |  |  |  | 10.18 |

**EHV011** m² MONTAJE Y DESMONTAJE DE SISTEMA DE ENCOFRADO PARA FORMACIÓN DE VIGA DESCOLGADA DE HORMIGÓN ARMADO (25/07/2006)
615.2 m² × 11.81 (12.17 con costes indirectos) = 7486.98
Montaje y desmontaje de sistema de encofrado para formación de viga descolgada, de hormigón armado, con acabado tipo industrial para revestir en planta de hasta 3 m de altura libre, formado por: superficie encofrante de tableros de madera tratada, reforzados con varillas y perfiles, amortizables en 25 usos; estructura soporte horizontal de sopandas metálicas y accesorios de montaje, amortizables en 150 usos y estructura soporte vertical de puntales metálicos, amortizables en 150 usos. Incluso líquido desencofrante para evitar la adherencia del hormigón al encofrado.
Incluye: Replanteo. Montaje del sistema de encofrado. Colocación de elementos de sustentación, fijación y apuntalamiento. Aplomado y nivelación del encofrado. Humectación del encofrado. Desmontaje del sistema de encofrado. Limpieza y almacenamiento del encofrado.

| Código | Ud | Descripción | Rendimiento | Precio | Importe |
|---|---|---|---|---|---|
| mt08eft030a | m² | Tablero de madera tratada, de 22 mm de espesor, reforzado con varillas y perfiles. | 0.046 | 32.930588993376 | 1.51 |
| mt08eva030 | m² | Estructura soporte para encofrado recuperable, compuesta de: sopandas metálicas y accesorios de montaje. | 0.008 | 74.651335206667 | 0.60 |
| mt50spa081a | Ud | Puntal metálico telescópico, de hasta 4 m de altura. | 0.027 | 13.740245756726 | 0.37 |
| mt08cim030b | m³ | Madera de pino. | 0.003 | 209.15374090388 | 0.63 |
| mt08var060 | kg | Puntas de acero de 20x100 mm. | 0.04 | 6.1501100002814 | 0.25 |
| mt08dba010d | l | Agente desmoldeante, a base de aceites especiales, emulsionable en agua para encofrados metálicos, fenólicos o de madera. | 0.03 | 2.0600368456227 | 0.06 |
| O01OB010 | h. | Oficial 1ª encofrador | 0.235 | 18.5 | 4.35 |
| O01OB020 | h. | Ayudante encofrador | 0.235 | 16 | 3.76 |
| %0200 | % | Medios auxiliares | 2 % | 11.53 | 0.23 |
| %PM0040 | % | Pequeño material | 0.4 % | 11.76 | 0.05 |
|  |  | Total |  |  | 11.81 |

| Medición | Uds. | Largo | Parcial |
|---|---|---|---|
| Sótano -1 - Pórtico 4 - (B69-P32) | 1 | 5.54 | 5.54 |
| Sótano -1 - Pórtico 5 - (B70-P31) | 1 | 7.27 | 7.27 |
| Sótano -1 - Pórtico 6 - (B68-P42) | 1 | 5.56 | 5.56 |
| Sótano -1 - Pórtico 7 - (B67-P48) | 1 | 5.51 | 5.51 |
| Sótano -1 - Pórtico 8 - (B66-P58) | 1 | 5.21 | 5.21 |
| Sótano -1 - Pórtico 13 - (P67-B63) | 1 | 4.98 | 4.98 |
| Baja - Pórtico 1 - (P2-P3) | 1 | 2.59 | 2.59 |
| Baja - Pórtico 1 - (P3-P4) | 1 | 7.33 | 7.33 |
| Baja - Pórtico 1 - (P4-P5) | 1 | 6.53 | 6.53 |
| Baja - Pórtico 2 - (B110-P8) | 1 | 21 | 21.00 |
| Baja - Pórtico 2 - (P8-P9) | 1 | 4.33 | 4.33 |
| Baja - Pórtico 3 - (B119-P10) | 1 | 5.54 | 5.54 |
| Baja - Pórtico 5 - (P11-P12) | 1 | 5.15 | 5.15 |
| Baja - Pórtico 6 - (P20-P21) | 1 | 6.56 | 6.56 |
| Baja - Pórtico 7 - (P33-P34) | 1 | 13.73 | 13.73 |
| Baja - Pórtico 8 - (B126-B127) | 1 | 13.11 | 13.11 |
| Baja - Pórtico 9 - (B76-B125) | 1 | 4.6 | 4.60 |
| Baja - Pórtico 11 - (P49-P50) | 1 | 13.83 | 13.83 |
| Baja - Pórtico 12 - (P51-P52) | 1 | 12.98 | 12.98 |
| Baja - Pórtico 13 - (P57-B46) | 1 | 3 | 3.00 |
| Baja - Pórtico 14 - (B45-B44) | 1 | 0.71 | 0.71 |
| Baja - Pórtico 15 - (P69-P70) | 1 | 15.5 | 15.50 |
| Baja - Pórtico 16 - (P63-P65) | 1 | 14.62 | 14.62 |
| Baja - Pórtico 17 - (B49-B56) | 1 | 46.91 | 46.91 |
| Baja - Pórtico 18 - (B126-B125) | 1 | 3.08 | 3.08 |
| Baja - Pórtico 19 - (B46-B45) | 1 | 1.12 | 1.12 |
| Baja - Pórtico 20 - (B44-B109) | 1 | 0.88 | 0.88 |
| Baja - Pórtico 21 - (B36-P32) | 1 | 10.38 | 10.38 |
| Baja - Pórtico 21 - (P32-P42) | 1 | 11.03 | 11.03 |
| Baja - Pórtico 21 - (P42-B127) | 1 | 3.2 | 3.20 |
| Baja - Pórtico 22 - (P33-P49) | 1 | 15.92 | 15.92 |
| Baja - Pórtico 26 - (P66-P76) | 1 | 12.56 | 12.56 |
| Baja - Pórtico 26 - (P76-B78) | 1 | 3.3 | 3.30 |
| Baja - Pórtico 29 - (P67-P77) | 1 | 12.56 | 12.56 |
| Baja - Pórtico 29 - (P77-B80) | 1 | 3.3 | 3.30 |
| Baja - Pórtico 30 - (P5-B110) | 1 | 1.11 | 1.11 |
| Baja - Pórtico 31 - (P35-P51) | 1 | 15.72 | 15.72 |
| Baja - Pórtico 32 - (P36-P52) | 1 | 15.72 | 15.72 |
| Baja - Pórtico 33 - (P6-P6A) | 1 | 1.27 | 1.27 |
| Baja - Pórtico 33 - (P6A-P15) | 1 | 13.53 | 13.53 |
| Baja - Pórtico 34 - (P68-P78) | 1 | 12.56 | 12.56 |
| Baja - Pórtico 34 - (P78-B82) | 1 | 3.3 | 3.30 |
| Baja - Pórtico 35 - (P7-P7A) | 1 | 0.69 | 0.69 |
| Baja - Pórtico 35 - (P7A-P16) | 1 | 14.49 | 14.49 |
| Baja - Pórtico 36 - (B10-P79) | 1 | 12.4 | 12.40 |
| Baja - Pórtico 36 - (P79-B84) | 1 | 3.3 | 3.30 |
| Baja - Pórtico 38 - (P34-P50) | 1 | 15.52 | 15.52 |
| Baja - Pórtico 39 - (P35-P36) | 1 | 12.98 | 12.98 |
| Primera - Pórtico 7 - (P35-P36) | 1 | 15.73 | 15.73 |
| Primera - Pórtico 7 - (P36-P38) | 1 | 37.7 | 37.70 |
| Primera - Pórtico 8 - (P49-P50a) | 1 | 6.41 | 6.41 |
| Primera - Pórtico 9 - (P51-52) | 1 | 15.73 | 15.73 |
| Primera - Pórtico 9 - (P52-P54) | 1 | 37.7 | 37.70 |
| Primera - Pórtico 14 - (P6B-P15) | 1 | 4.5 | 4.50 |
| Primera - Pórtico 15 - (P7B-P16) | 1 | 4.39 | 4.39 |
| Primera - Pórtico 16 - (P8a-P18) | 1 | 4.41 | 4.41 |
| Primera - Pórtico 17 - (P19-P29) | 1 | 1.02 | 1.02 |
| Primera - Pórtico 18 | 1 | 4.5 | 4.50 |
| Cubierta 1 - Pórtico 1 - (P35-P38) | 1 | 25.55 | 25.55 |
| Cubierta 1 - Pórtico 2 - (P51-P54) | 1 | 25.55 | 25.55 |
| Subtotal |  |  | 615.20 |
| Total |  |  | 615.2 |

**EHV011.1** m² MONTAJE Y DESMONTAJE DE SISTEMA DE ENCOFRADO PARA FORMACIÓN DE VIGA DESCOLGADA, INCLINADA, DE HORMIGÓN ARMADO (12/02/2019)
133.94 m² × 27.19 (28.03 con costes indirectos) = 3754.34
Montaje y desmontaje de sistema de encofrado para formación de viga descolgada, inclinada, de hormigón armado, con acabado tipo industrial para revestir en planta de entre 4 y 5 m de altura libre, formado por: superficie encofrante de tableros de madera tratada, reforzados con varillas y perfiles, amortizables en 25 usos; estructura soporte horizontal de sopandas metálicas y accesorios de montaje, amortizables en 150 usos y estructura soporte vertical de puntales metálicos, amortizables en 150 usos. Incluso líquido desencofrante, para evitar la adherencia del hormigón al encofrado.

| Código | Ud | Descripción | Rendimiento | Precio | Importe |
|---|---|---|---|---|---|
| mt08eft030a | m² | Tablero de madera tratada, de 22 mm de espesor, reforzado con varillas y perfiles. | 0.046 | 32.930588993376 | 1.51 |
| mt08eva030 | m² | Estructura soporte para encofrado recuperable, compuesta de: sopandas metálicas y accesorios de montaje. | 0.008 | 74.651335206667 | 0.60 |
| mt50spa081a | Ud | Puntal metálico telescópico, de hasta 4 m de altura. | 0.027 | 13.740245756726 | 0.37 |
| mt08cim030b | m³ | Madera de pino. | 0.003 | 209.15374090388 | 0.63 |
| mt08var060 | kg | Puntas de acero de 20x100 mm. | 0.04 | 6.1501100002814 | 0.25 |
| mt08dba010d | l | Agente desmoldeante, a base de aceites especiales, emulsionable en agua para encofrados metálicos, fenólicos o de madera. | 0.03 | 2.0600368456227 | 0.06 |
| O01OB010 | h. | Oficial 1ª encofrador | 0.678 | 18.5 | 12.54 |
| O01OB020 | h. | Ayudante encofrador | 0.678 | 16 | 10.85 |
| %0100 | % | Medios auxiliares | 1 % | 26.81 | 0.27 |
| %PM0040 | % | Pequeño material | 0.4 % | 27.08 | 0.11 |
|  |  | Total |  |  | 27.19 |

| Medición | Uds. | Largo | Parcial |
|---|---|---|---|
| Cubierta 2 - Pórtico 1 - (P1-B0) | 1 | 6.8 | 6.80 |
| Cubierta 2 - Pórtico 2 - (P17a-P9) | 1 | 6.22 | 6.22 |
| Cubierta 2 - Pórtico 3 - (P73-P65) | 1 | 6.53 | 6.53 |
| Cubierta 2 - Pórtico 4 - (P70-P81) | 1 | 5.91 | 5.91 |
| Cubierta 2- Zuncho - (P13-P23) (/-17a) | 2 | 12.93 | 25.86 |
| Cubierta 2- Zuncho - (P13-P33) (P17a-P38) | 2 | 21.9 | 43.80 |
| Cubierta 2- Zuncho - (P49-P65) (P54-P70) | 2 | 19.41 | 38.82 |
| Subtotal |  |  | 133.94 |
| Total |  |  | 133.94 |

**EHV030b** m³ VIGA DE HORMIGÓN ARMADO, REALIZADA CON HORMIGÓN HA-30/B/12/IIA (12/02/2019)
227.04 m³ × 178.66 (184.16 con costes indirectos) = 41811.69
Viga de hormigón armado, realizada con hormigón HA-30/B/12/IIa fabricado en central, y acero UNE-EN 10080 B 500 S, con una cuantía según planos, Incluso alambre de atar y separadores.
Incluye: Replanteo. Elaboración de la ferralla. Colocación de las armaduras con separadores homologados. Vertido y compactación del hormigón. Curado del hormigón. En el caso de que sea necesario anclar la viga a los muros existentes, el precio incluye los anclajes según los detalles del Proyecto.

| Código | Ud | Descripción | Rendimiento | Precio | Importe |
|---|---|---|---|---|---|
| mt07aco020c | Ud | Separador homologado para vigas. | 4 | 0.080001430898 | 0.32 |
| mt07aco010c | kg | Ferralla elaborada en taller industrial con acero en barras corrugadas, UNE-EN 10080 B 500 S, de varios diámetros. | 85 | 0.9200164553266 | 78.20 |
| mt08var050 | kg | Alambre galvanizado para atar, de 1,30 mm de diámetro. | 0.691 | 0.9700173496379 | 0.67 |
| mt10haf010noa | m3 | Hormigón HA-30/B/12/IIa, fabricado en central | 1.05 | 68.25122073483 | 71.66 |
| O01OB030 | h | Oficial 1ª ferralla | 0.282 | 18.5 | 5.22 |
| O01OB040 | h | Ayudante ferralla | 0.282 | 16 | 4.51 |
| MMMH.1a | h | Bom H sob cmn 1065l | 0.141 | 106.29190112681 | 14.99 |
| MMMH.5c | h | Vibrador gasolina aguja ø30-50mm | 0.459 | 1.340023967541 | 0.62 |
| %0100 | % | Medios auxiliares | 1 % | 176.19 | 1.76 |
| %PM0040 | % | Pequeño material | 0.4 % | 177.95 | 0.71 |
|  |  | Total |  |  | 178.66 |

| Medición | Uds. | Largo | Parcial |
|---|---|---|---|
| Sótano -1 - Pórtico 7 - 1(P12-P13) | 1 | 0.31 | 0.31 |
| Sótano -1 - Pórtico 12 - 1(B70-P31) | 1 | 1.58 | 1.58 |
| Sótano -1 - Pórtico 13 - 1(B69-P32) | 1 | 1.58 | 1.58 |
| Sótano -1 - Pórtico 14 - 1(B68-P42) | 1 | 1.56 | 1.56 |
| Sótano -1 - Pórtico 15 - 1(B67-P48) | 1 | 1.62 | 1.62 |
| Sótano -1 - Pórtico 16 - 1(B66-P58) | 1 | 1.58 | 1.58 |
| Sótano -1 - Pórtico 19 - 1(B9-B52) | 1 | 0.33 | 0.33 |
| Sótano -1 - Pórtico 20 - 3(P67-P68) | 1 | 0.79 | 0.79 |
| Sótano -1 - Pórtico 21 - 1(<-B104) | 1 | 0.22 | 0.22 |
| Sótano -1 - Pórtico 22 - 1(<-B101) | 1 | 0.22 | 0.22 |
| Sótano -1 - Pórtico 25 - 1(B73-B74) | 1 | 0.08 | 0.08 |
| Sótano -1 - Pórtico 26 - 1(B71-B72) | 1 | 0.06 | 0.06 |
| Sótano -1 - Pórtico 27 - 1(B82-B81) | 1 | 0.18 | 0.18 |
| Sótano -1 - Pórtico 28 - 2(P10-P12) | 1 | 0.34 | 0.34 |
| Sótano -1 - Pórtico 33 - 2(PAN1-P13) | 1 | 0.21 | 0.21 |
| Sótano -1 - Pórtico 36 - 2(B38-B62) | 1 | 0.97 | 0.97 |
| Sótano -1 - Pórtico 38 - 1(P67-B63) | 1 | 1.46 | 1.46 |
| Sótano -1 - Pórtico 40 - 1(P68-B64) | 1 | 1.46 | 1.46 |
| Sótano -1 - Pórtico 41 - 1(P69-B65) | 1 | 1.51 | 1.51 |
| Sótano -1 - Pórtico 44 - 1(B112-B111) | 1 | 0.34 | 0.34 |
| Sótano -1 - Pórtico 46 - 1(B53-B54) | 1 | 0.03 | 0.03 |
| Baja - Pórtico 1 - 1(P1-P2) | 1 | 0.68 | 0.68 |
| Baja - Pórtico 1 - 2(P2-P3) | 1 | 0.71 | 0.71 |
| Baja - Pórtico 1 - 3(P3-P4) | 1 | 1.83 | 1.83 |
| Baja - Pórtico 1 - 4(P4-P5) | 1 | 1.87 | 1.87 |
| Baja - Pórtico 2 - 1(B110-B105) | 1 | 4.51 | 4.51 |
| Baja - Pórtico 2 - 2(B105-P8) | 1 | 0.09 | 0.09 |
| Baja - Pórtico 2 - 3(P8-B106) | 1 | 0.09 | 0.09 |
| Baja - Pórtico 2 - 4(B106-P9) | 1 | 0.97 | 0.97 |
| Baja - Pórtico 7 - 1(B119-P10) | 1 | 1.13 | 1.13 |
| Baja - Pórtico 8 - 1(PAN1-PAN2) | 1 | 0.15 | 0.15 |
| Baja - Pórtico 9 - 1(P12-P13) | 1 | 0.29 | 0.29 |
| Baja - Pórtico 9 - 2(P13-B26) | 1 | 0.23 | 0.23 |
| Baja - Pórtico 10 - 1(P11-P12) | 1 | 0.99 | 0.99 |
| Baja - Pórtico 15 - 1(P20-P21) | 1 | 1.32 | 1.32 |
| Baja - Pórtico 19 - 1(P33-P34) | 1 | 3.31 | 3.31 |
| Baja - Pórtico 20 - 1(B75-B42) | 1 | 2.88 | 2.88 |
| Baja - Pórtico 21 - 1(B76-B41) | 1 | 0.75 | 0.75 |
| Baja - Pórtico 21 - 2(B41-B39) | 1 | 0.7 | 0.70 |
| Baja - Pórtico 23 - 1(P49-P50) | 1 | 3.31 | 3.31 |
| Baja - Pórtico 24 - 1(P51-P52) | 1 | 3.28 | 3.28 |
| Baja - Pórtico 26 - 1(P57-B46) | 1 | 0.8 | 0.80 |
| Baja - Pórtico 27 - 1(B121-B122) | 1 | 0.11 | 0.11 |
| Baja - Pórtico 28 - 1(B45-B44) | 1 | 0.18 | 0.18 |
| Baja - Pórtico 29 - 1(<-P69) | 1 | 0.52 | 0.52 |
| Baja - Pórtico 29 - 2(P69-B10) | 1 | 1.31 | 1.31 |
| Baja - Pórtico 29 - 3(B10-P70) | 1 | 3.96 | 3.96 |
| Baja - Pórtico 29 - 4(P70->) | 1 | 0.44 | 0.44 |
| Baja - Pórtico 30 - 1(B123-P71) | 1 | 0.08 | 0.08 |
| Baja - Pórtico 30 - 2(P71-P72) | 1 | 0.55 | 0.55 |
| Baja - Pórtico 31 - 1(P63-P65) | 1 | 4.91 | 4.91 |
| Baja - Pórtico 31 - 2(P65->) | 1 | 0.27 | 0.27 |
| Baja - Pórtico 32 - 1(B49-B51) | 1 | 0.46 | 0.46 |
| Baja - Pórtico 32 - 2(B51-B56) | 1 | 10.37 | 10.37 |
| Baja - Pórtico 38 - 1(B91-B90) | 1 | 0.18 | 0.18 |
| Baja - Pórtico 39 - 1(B42-B41) | 1 | 0.62 | 0.62 |
| Baja - Pórtico 40 - 1(B46-B45) | 1 | 0.28 | 0.28 |
| Baja - Pórtico 41 - 1(B44-B109) | 1 | 0.22 | 0.22 |
| Baja - Pórtico 42 - 2(B23-P10) | 1 | 0.15 | 0.15 |
| Baja - Pórtico 42 - 3(P10-P12) | 1 | 0.33 | 0.33 |
| Baja - Pórtico 42 - 7(B36-P32) | 1 | 2.05 | 2.05 |
| Baja - Pórtico 42 - 8(P32-P42) | 1 | 2.34 | 2.34 |
| Baja - Pórtico 42 - 9(P42-B39) | 1 | 1.47 | 1.47 |
| Baja - Pórtico 45 - 1(P33-P49) | 1 | 3.47 | 3.47 |
| Baja - Pórtico 46 - 2(PAN1-P13) | 1 | 0.2 | 0.20 |
| Baja - Pórtico 47 - 1(B49-B57) | 1 | 0.3 | 0.30 |
| Baja - Pórtico 47 - 2(B57-B3) | 1 | 0.05 | 0.05 |
| Baja - Pórtico 55 - 1(<-P66) | 1 | 0.59 | 0.59 |
| Baja - Pórtico 55 - 2(P66-P76) | 1 | 5.74 | 5.74 |
| Baja - Pórtico 55 - 3(P76-B77) | 1 | 1.01 | 1.01 |
| Baja - Pórtico 55 - 4(B77-B78) | 1 | 0.47 | 0.47 |
| Baja - Pórtico 60 - 1(<-P67) | 1 | 0.59 | 0.59 |
| Baja - Pórtico 60 - 2(P67-P77) | 1 | 5.74 | 5.74 |
| Baja - Pórtico 60 - 3(P77-B79) | 1 | 1.01 | 1.01 |
| Baja - Pórtico 60 - 4(B79-B80) | 1 | 0.47 | 0.47 |
| Baja - Pórtico 61 - 1(P5-B110) | 1 | 0.36 | 0.36 |
| Baja - Pórtico 62 - 1(P35-P51) | 1 | 3.47 | 3.47 |
| Baja - Pórtico 64 - 1(P36-P52) | 1 | 3.47 | 3.47 |
| Baja - Pórtico 65 - 1(<-P6) | 1 | 0.24 | 0.24 |
| Baja - Pórtico 65 - 2(P6-P6A) | 1 | 0.59 | 0.59 |
| Baja - Pórtico 65 - 3(P6A-P15) | 1 | 4.44 | 4.44 |
| Baja - Pórtico 65 - 4(P15->) | 1 | 0.35 | 0.35 |
| Baja - Pórtico 66 - 1(<-P68) | 1 | 0.59 | 0.59 |
| Baja - Pórtico 66 - 2(P68-P78) | 1 | 5.74 | 5.74 |
| Baja - Pórtico 66 - 3(P78-B81) | 1 | 1.01 | 1.01 |
| Baja - Pórtico 66 - 4(B81-B82) | 1 | 0.47 | 0.47 |
| Baja - Pórtico 67 - 1(<-P7) | 1 | 0.24 | 0.24 |
| Baja - Pórtico 67 - 2(P7-P7A) | 1 | 0.4 | 0.40 |
| Baja - Pórtico 67 - 3(P7A-P16) | 1 | 4.74 | 4.74 |
| Baja - Pórtico 67 - 4(P16->) | 1 | 0.35 | 0.35 |
| Baja - Pórtico 68 - 1(B10-P79) | 1 | 5.48 | 5.48 |
| Baja - Pórtico 68 - 2(P79-B83) | 1 | 1.01 | 1.01 |
| Baja - Pórtico 68 - 3(B83-B84) | 1 | 0.47 | 0.47 |
| Baja - Pórtico 71 - 1(B121-B123) | 1 | 0.2 | 0.20 |
| Baja - Pórtico 72 - 1(B56-B55) | 1 | 0.04 | 0.04 |
| Baja - Pórtico 72 - 2(B55-B58) | 1 | 0.3 | 0.30 |
| Baja - Pórtico 72 - 3(B58-B53) | 1 | 0.05 | 0.05 |
| Baja - Pórtico 73 - 1(P61-B124) | 1 | 0.17 | 0.17 |
| Baja - Pórtico 75 - 1(B47-B48) | 1 | 0.03 | 0.03 |
| Baja - Pórtico 78 - 1(P34-P50) | 1 | 3.47 | 3.47 |
| Baja - Pórtico 79 - 1(P35-P36) | 1 | 3.28 | 3.28 |
| Primera - Pórtico 12 - 2(P33-P34a) | 1 | 1.18 | 1.18 |
| Primera - Pórtico 13 - 1(P35-Pórtico 33) | 1 | 2.36 | 2.36 |
| Primera - Pórtico 13 - 2(Pórtico 33-P36) | 1 | 0.5 | 0.50 |
| Primera - Pórtico 13 - 3(P36-P38) | 1 | 6.77 | 6.77 |
| Primera - Pórtico 14 - 2(P49-P50a) | 1 | 1.17 | 1.17 |
| Primera - Pórtico 15 - 1(P51-B29) | 1 | 2.36 | 2.36 |
| Primera - Pórtico 15 - 2(B29-P52) | 1 | 0.5 | 0.50 |
| Primera - Pórtico 15 - 3(P52-P54) | 1 | 6.77 | 6.77 |
| Primera - Pórtico 21 - 7(P57-B25) | 1 | 0.33 | 0.33 |
| Primera - Pórtico 36 - 1(P6B-P6A) | 1 | 0.24 | 0.24 |
| Primera - Pórtico 36 - 2(P6A-P15) | 1 | 1.19 | 1.19 |
| Primera - Pórtico 39 - 1(P7B-P7A) | 1 | 0.16 | 0.16 |
| Primera - Pórtico 39 - 2(P7A-P16) | 1 | 1.26 | 1.26 |
| Primera - Pórtico 43 - 1(P8a-P18) | 1 | 1.37 | 1.37 |
| Primera - Pórtico 45 - 1(P19-P29) | 1 | 0.82 | 0.82 |
| Primera - Pórtico 45 - 6(P62-B18) | 1 | 0.3 | 0.30 |
| Cubierta1 - Pórtico 5 - 1(P35-P36) | 1 | 1.58 | 1.58 |
| Cubierta1 - Pórtico 5 - 2(P36-MET1) | 1 | 1.2 | 1.20 |
| Cubierta1 - Pórtico 5 - 3(MET1-P38) | 1 | 1.43 | 1.43 |
| Cubierta1 - Pórtico 7 - 1(P51-P52) | 1 | 1.58 | 1.58 |
| Cubierta1 - Pórtico 7 - 2(P52-MET2) | 1 | 1.2 | 1.20 |
| Cubierta1 - Pórtico 7 - 3(MET2-P54) | 1 | 1.43 | 1.43 |
| Cubierta1 - Pórtico 9 - 1(P49-P65) | 1 | 7.67 | 7.67 |
| Cubierta1 - Pórtico 10 - 1(P54-P60) | 1 | 4.05 | 4.05 |
| Cubierta1 - Pórtico 10 - 2(P60-P70) | 1 | 2.98 | 2.98 |
| Cubierta2 - Pórtico 2 - 1(P1-B0) | 1 | 1.84 | 1.84 |
| Cubierta2 - Pórtico 3 - 1(P17a-P9) | 1 | 1.7 | 1.70 |
| Cubierta2 - Pórtico 6 - 1(P13-B1) | 1 | 6.38 | 6.38 |
| Cubierta2 - Pórtico 7 - 1(B2-B3) | 1 | 5.74 | 5.74 |
| Cubierta2 - Pórtico 10 - 1(P73-P65) | 1 | 1.77 | 1.77 |
| Cubierta2 - Pórtico 11 - 1(P70-P81) | 1 | 1.61 | 1.61 |
| Cubierta2 - Pórtico 14 - 1(B0-P22) | 1 | 2.27 | 2.27 |
| Cubierta2 - Pórtico 14 - 2(P22-P33) | 1 | 7.62 | 7.62 |
| Cubierta2 - Pórtico 16 - 1(P17a-P27a) | 1 | 5.08 | 5.08 |
| Cubierta2 - Pórtico 16 - 2(P27a-P38) | 1 | 4.91 | 4.91 |
| Subtotal |  |  | 227.04 |
| Total |  |  | 227.04 |

**EHL030b** m² LOSA MACIZA DE HORMIGÓN ARMADO, HORIZONTAL, CANTO 50 CM, REALIZADA CON HORMIGÓN HA-30/B/12/IIA (12/02/2019)
36 m² × 151.74 (156.41 con costes indirectos) = 5630.76
Losa maciza de hormigón armado, horizontal, con altura libre de planta de entre 4 y 7 m, canto 50 cm, realizada con hormigón HA-30/B/12/IIa fabricado en central , y acero UNE-EN 10080 B 500 S, con una cuantía según planos, montaje y desmontaje de sistema de encofrado continuo, con acabado tipo industrial para revestir, formado por: superficie encofrante de tableros de madera tratada, reforzados con varillas y perfiles, amortizables en 25 usos; estructura soporte horizontal de sopandas metálicas y accesorios de montaje, amortizables en 150 usos y estructura soporte vertical de puntales metálicos, amortizables en 150 usos. Incluso nervios, vigas planas y zunchos perimetrales de planta y huecos, alambre de atar y separadores.
Incluye: Replanteo del sistema de encofrado. Montaje del sistema de encofrado. Replanteo de la geometría de la planta sobre el encofrado.Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010b | m² | Tablero aglomerado hidrófugo, de 22 mm de espesor. (material) | 0.33 | 7.4701336100978 | 2.47 |
| mt08var050 | kg | Alambre galvanizado para atar, de 1,30 mm de diámetro. | 0.324 | 0.9700173496379 | 0.31 |
| mt08var060 | kg | Puntas de acero de 20x100 mm. | 0.053 | 6.1501100002814 | 0.33 |
| mt50spa081d | Ud | Puntal metálico telescópico, de hasta 7 m de altura. | 0.027 | 23.210415139273 | 0.63 |
| mt08cim030b | m³ | Madera de pino. | 0.003 | 209.15374090388 | 0.63 |
| mt08dba010d | l | Agente desmoldeante, a base de aceites especiales, emulsionable en agua para encofrados metálicos, fenólicos o de madera. | 0.03 | 2.0600368456227 | 0.06 |
| mt07aco020i | Ud | Separador homologado para losas macizas. (material) | 3 | 0.080001430898 | 0.24 |
| mt07aco010c | kg | Ferralla elaborada en taller industrial con acero en barras corrugadas, UNE-EN 10080 B 500 S, de varios diámetros. | 75 | 0.9200164553266 | 69.00 |
| mt10haf010noa | m3 | Hormigón HA-30/B/12/IIa, fabricado en central | 0.525 | 68.25122073483 | 35.83 |
| O01OB010 | h. | Oficial 1ª encofrador | 0.565 | 18.5 | 10.45 |
| O01OB020 | h. | Ayudante encofrador | 0.565 | 16 | 9.04 |
| O01OB030 | h | Oficial 1ª ferralla | 0.237 | 18.5 | 4.38 |
| O01OB040 | h | Ayudante ferralla | 0.198 | 16 | 3.17 |
| O01OA030 | h. | Oficial primera | 0.104 | 18.5 | 1.92 |
| O01OA050 | h | Ayudante | 0.424 | 16 | 6.78 |
| MMMH.1a | h | Bom H sob cmn 1065l | 0.022 | 106.29190112681 | 2.34 |
| MMMH.5c | h | Vibrador gasolina aguja ø30-50mm | 0.066 | 1.340023967541 | 0.09 |
| %0100 | % | Medios auxiliares | 1 % | 149.64 | 1.50 |
| %PM0040 | % | Pequeño material | 0.4 % | 151.14 | 0.60 |
|  |  | Total |  |  | 151.74 |

| Medición | Uds. | Largo | Ancho | Parcial |
|---|---|---|---|---|
| Subtotal: Primera |  |  |  | 0.00 |
| ábaco pilar P34a | 1 | 3 | 3 | 9.00 |
| ábaco pilar P35 | 1 | 3 | 3 | 9.00 |
| ábaco pilar P50a | 1 | 3 | 3 | 9.00 |
| ábaco pilar P51 | 1 | 3 | 3 | 9.00 |
| Subtotal |  |  |  | 36.00 |
| Total |  |  |  | 36 |

**EHL030c** m² LOSA MACIZA DE HORMIGÓN ARMADO, HORIZONTAL, CANTO 35 CM, REALIZADA CON HORMIGÓN HA-30/B/12/IIA (12/02/2019)
6245.23 m² × 78.71 (81.13 con costes indirectos) = 506675.51
Losa maciza de hormigón armado, horizontal, con altura libre de planta de entre 4 y 7 m, canto 35 cm, realizada con hormigón HA-30/B/12/IIa fabricado en central y acero UNE-EN 10080 B 500 S, con una cuantía según planos, montaje y desmontaje de sistema de encofrado continuo, con acabado tipo industrial para revestir, formado por: superficie encofrante de tableros de madera tratada, reforzados con varillas y perfiles, amortizables en 25 usos; estructura soporte horizontal de sopandas metálicas y accesorios de montaje, amortizables en 150 usos y estructura soporte vertical de puntales metálicos, amortizables en 150 usos. Incluso nervios, vigas planas y zunchos perimetrales de planta y huecos, alambre de atar y separadores.
Incluye: Replanteo del sistema de encofrado. Montaje del sistema de encofrado. Replanteo de la geometría de la planta sobre el encofrado. Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010a | m² | Tablero aglomerado hidrófugo, de 19 mm de espesor. (material) | 0.045 | 6.540116975909 | 0.29 |
| mt08var050 | kg | Alambre galvanizado para atar, de 1,30 mm de diámetro. | 0.32 | 0.9700173496379 | 0.31 |
| mt08var060 | kg | Puntas de acero de 20x100 mm. | 0.042 | 6.1501100002814 | 0.26 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 35 | 0.9200164553266 | 32.20 |
| mt10haf010noa | m3 | Hormigón HA-30/B/12/IIa, fabricado en central | 0.368 | 68.25122073483 | 25.12 |
| O01OB010 | h. | Oficial 1ª encofrador | 0.233 | 18.5 | 4.31 |
| O01OB020 | h. | Ayudante encofrador | 0.233 | 16 | 3.73 |
| O01OB030 | h | Oficial 1ª ferralla | 0.085 | 18.5 | 1.57 |
| O01OB040 | h | Ayudante ferralla | 0.085 | 16 | 1.36 |
| O01OA030 | h. | Oficial primera | 0.03 | 18.5 | 0.56 |
| O01OA050 | h | Ayudante | 0.122 | 16 | 1.95 |
| MMMH.1a | h | Bom H sob cmn 1065l | 0.022 | 106.29190112681 | 2.34 |
| MMMH.5c | h | Vibrador gasolina aguja ø30-50mm | 0.066 | 1.340023967541 | 0.09 |
| %0100 | % | Medios auxiliares | 1 % | 77.62 | 0.78 |
| %PM0040 | % | Pequeño material | 0.4 % | 78.40 | 0.31 |
|  |  | Total |  |  | 78.71 |

| Medición | Uds. | Largo | Parcial |
|---|---|---|---|
| Sótano -1 | 1 | 1999.22 | 1999.22 |
| Baja -0.17 | 1 | 1688.3 | 1688.30 |
| Baja -0.52 | 1 | 25.41 | 25.41 |
| Baja -0.65 | 1 | 316.42 | 316.42 |
| Baja -0.82 | 1 | 72.16 | 72.16 |
| Baja -1.17 | 1 | 174.53 | 174.53 |
| Baja +1.37 | 1 | 58.24 | 58.24 |
| Primera | 1910.95 |  | 1910.95 |
| Subtotal |  |  | 6245.23 |
| Total |  |  | 6245.23 |

**EHL030** m² LOSA MACIZA , CANTO 25 CM, CON HORMIGÓN HA-30/B/20/IIA (25/07/2006)
83.12 m² × 60.72 (62.59 con costes indirectos) = 5202.48
Losa maciza de hormigón armado, horizontal, con altura libre de planta de entre 4 y 7 m, canto 25 cm, realizada con hormigón HA-30/B/20/IIa fabricado en central , y acero UNE-EN 10080 B 500 S, con una cuantía según planos, montaje y desmontaje de sistema de encofrado continuo, con acabado tipo industrial para revestir, formado por: superficie encofrante de tableros de madera tratada, reforzados con varillas y perfiles, amortizables en 25 usos; estructura soporte horizontal de sopandas metálicas y accesorios de montaje, amortizables en 150 usos y estructura soporte vertical de puntales metálicos, amortizables en 150 usos. Incluso nervios y zunchos perimetrales de planta y huecos, alambre de atar y separadores.
Incluye: Replanteo del sistema de encofrado. Montaje del sistema de encofrado. Replanteo de la geometría de la planta sobre el encofrado. Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010a | m² | Tablero aglomerado hidrófugo, de 19 mm de espesor. | 0.184 | 6.540116975909 | 1.20 |
| mt08var050 | kg | Alambre galvanizado para atar, de 1,30 mm de diámetro. | 0.218 | 0.9700173496379 | 0.21 |
| mt08var060 | kg | Puntas de acero de 20x100 mm. | 0.047 | 6.1501100002814 | 0.29 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 20 | 0.9200164553266 | 18.40 |
| P01HAT160 | m³ | Hormigón HA-30/B/20/IIa, fabricado en central. | 0.263 | 68.961233434049 | 18.14 |
| O01OB010 | h. | Oficial 1ª encofrador | 0.333 | 18.5 | 6.16 |
| O01OB020 | h. | Ayudante encofrador | 0.333 | 16 | 5.33 |
| O01OB030 | h | Oficial 1ª ferralla | 0.09 | 18.5 | 1.67 |
| O01OB040 | h | Ayudante ferralla | 0.09 | 16 | 1.44 |
| O01OA030 | h. | Oficial primera | 0.031 | 18.5 | 0.57 |
| O01OA050 | h | Ayudante | 0.125 | 16 | 2.00 |
| %0200 | % | Medios auxiliares | 2 % | 58.94 | 1.18 |
| %PM020 | % | Pequeño material (18/11/2020) | 1 % | 60.12 | 0.60 |
|  |  | Total |  |  | 60.72 |

| Medición | Uds. | Largo | Parcial |
|---|---|---|---|
| Baja - Acceso a Auditorio | 1 | 35.36 | 35.36 |
| Baja | 1 | 5.07 | 5.07 |
| Primera | 1 | 42.69 | 42.69 |
| Subtotal |  |  | 83.12 |
| Total |  |  | 83.12 |

**EHL030e** m² LOSA MACIZA DE HORMIGÓN ARMADO, HORIZONTAL, CANTO 20 CM, REALIZADA CON HORMIGÓN HA-30/B/12/IIA (12/02/2019)
3.34 m² × 66.76 (68.82 con costes indirectos) = 229.86
Losa maciza de hormigón armado, horizontal, con altura libre de planta de entre 4 y 7 m, canto 20 cm, realizada con hormigón HA-30/B/12/IIa fabricado en central, y acero UNE-EN 10080 B 500 S, con una cuantía según planos, montaje y desmontaje de sistema de encofrado continuo, con acabado tipo industrial para revestir, formado por: superficie encofrante de tableros de madera tratada, reforzados con varillas y perfiles, amortizables en 25 usos; estructura soporte horizontal de sopandas metálicas y accesorios de montaje, amortizables en 150 usos y estructura soporte vertical de puntales metálicos, amortizables en 150 usos. Incluso nervios, vigas planas y zunchos perimetrales de planta y huecos, alambre de atar y separadores.
Incluye: Replanteo del sistema de encofrado. Montaje del sistema de encofrado. Replanteo de la geometría de la planta sobre el encofrado. Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010a | m² | Tablero aglomerado hidrófugo, de 19 mm de espesor. | 0.356 | 6.540116975909 | 2.33 |
| mt08var050 | kg | Alambre galvanizado para atar, de 1,30 mm de diámetro. | 0.313 | 0.9700173496379 | 0.30 |
| mt08var060 | kg | Puntas de acero de 20x100 mm. | 0.054 | 6.1501100002814 | 0.33 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 30 | 0.9200164553266 | 27.60 |
| mt10haf010noa | m3 | Hormigón HA-30/B/12/IIa, fabricado en central | 0.21 | 68.25122073483 | 14.33 |
| O01OB010 | h. | Oficial 1ª encofrador | 0.3 | 18.5 | 5.55 |
| O01OB020 | h. | Ayudante encofrador | 0.3 | 16 | 4.80 |
| O01OB030 | h | Oficial 1ª ferralla | 0.081 | 18.5 | 1.50 |
| O01OB040 | h | Ayudante ferralla | 0.081 | 16 | 1.30 |
| O01OA030 | h. | Oficial primera | 0.022 | 18.5 | 0.41 |
| O01OA050 | h | Ayudante | 0.089 | 16 | 1.42 |
| MMMH.1a | h | Bom H sob cmn 1065l | 0.022 | 106.29190112681 | 2.34 |
| MMMH.5c | h | Vibrador gasolina aguja ø30-50mm | 0.066 | 1.340023967541 | 0.09 |
| %0100 | % | Medios auxiliares | 1 % | 65.83 | 0.66 |
| %PM0040 | % | Pequeño material | 0.4 % | 66.49 | 0.27 |
|  |  | Total |  |  | 66.76 |

| Medición | Uds. | Largo | Parcial |
|---|---|---|---|
| Sótano -1 | 1 | 3.34 | 3.34 |
| Total |  |  | 3.34 |

**EHL010** m² LOSA MACIZA DE HORMIGÓN ARMADO, INCLINADA, CANTO 35 CM, REALIZADA CON HORMIGÓN HA-30/B/12/IIA (12/02/2019)
66.24 m² × 74.3 (76.59 con costes indirectos) = 5073.32
Losa maciza de hormigón armado, inclinada, con altura libre de planta de entre 4 y 5 m, canto 35 cm, realizada con hormigón HA-30/B/12/IIa fabricadoen central , y acero UNE-EN 10080 B 500 S, con una cuantía según planos, montaje y desmontaje de sistema de encofrado continuo, con acabado tipo industrial para revestir, formado por: superficie encofrante de tableros de madera tratada, reforzados con varillas y perfiles, amortizables en 25 usos; estructura soporte de sopandas metálicas y accesorios de montaje, amortizables en 150 usos y estructura soporte vertical de puntales metálicos, amortizables en 150 usos. Incluso vigas planas y de cuelgue y zunchos perimetrales de planta y huecos, alambre de atar y separadores.
Incluye: Replanteo del sistema de encofrado. Montaje del sistema de encofrado inclinado, plano y de cuelgue. Replanteo de la geometría de la planta sobre el encofrado.Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010a | m² | Tablero aglomerado hidrófugo, de 19 mm de espesor. | 0.082 | 6.540116975909 | 0.54 |
| mt08var050 | kg | Alambre galvanizado para atar, de 1,30 mm de diámetro. | 0.3 | 0.9700173496379 | 0.29 |
| mt08var060 | kg | Puntas de acero de 20x100 mm. | 0.043 | 6.1501100002814 | 0.26 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 25 | 0.9200164553266 | 23.00 |
| mt10haf010noa | m3 | Hormigón HA-30/B/12/IIa, fabricado en central | 0.35 | 68.25122073483 | 23.89 |
| O01OB010 | h. | Oficial 1ª encofrador | 0.311 | 18.5 | 5.75 |
| O01OB020 | h. | Ayudante encofrador | 0.311 | 16 | 4.98 |
| O01OB030 | h | Oficial 1ª ferralla | 0.122 | 18.5 | 2.26 |
| O01OB040 | h | Ayudante ferralla | 0.122 | 16 | 1.95 |
| O01OA030 | h. | Oficial primera | 0.072 | 18.5 | 1.33 |
| O01OA050 | h | Ayudante | 0.151 | 16 | 2.42 |
| MMMH.1a | h | Bom H sob cmn 1065l | 0.028 | 106.29190112681 | 2.98 |
| MMMH.5c | h | Vibrador gasolina aguja ø30-50mm | 0.066 | 1.340023967541 | 0.09 |
| %0100 | % | Medios auxiliares | 1 % | 73.27 | 0.73 |
| %PM0040 | % | Pequeño material | 0.4 % | 74.00 | 0.30 |
|  |  | Total |  |  | 74.3 |

| Medición | Uds. | Largo | Parcial |
|---|---|---|---|
| Rampa garaje | 1 | 66.24 | 66.24 |
| Total |  |  | 66.24 |

**EHL030f** m² LOSA MACIZA DE HORMIGÓN ARMADO, INCLINADA, CANTO 30 CM, REALIZADA CON HORMIGÓN HA-30/B/12/IIA (12/02/2019)
1310.43 m² × 67.48 (69.56 con costes indirectos) = 91153.51
Losa maciza de hormigón armado, inclinada, con altura libre de planta de hasta 3 m, canto 30 cm, realizada con hormigón HA-30/B/12/IIa fabricado en central , y acero UNE-EN 10080 B 500 S, con una cuantía según planos, montaje y desmontaje de sistema de encofrado continuo, con acabado tipo industrial para revestir, formado por: superficie encofrante de tableros de madera tratada, reforzados con varillas y perfiles, amortizables en 25 usos; estructura soporte de sopandas metálicas y accesorios de montaje, amortizables en 150 usos y estructura soporte vertical de puntales metálicos, amortizables en 150 usos. Incluso vigas planas y de cuelgue y zunchos perimetrales de planta y huecos, alambre de atar y separadores.
Incluye: Replanteo del sistema de encofrado. Montaje del sistema de encofrado inclinado, plano y de cuelgue. Replanteo de la geometría de la planta sobre el encofrado.Elaboración de la ferralla. Colocación de armaduras con separadores homologados. Vertido y compactación del hormigón. Regleado y nivelación de la capa de compresión. Curado del hormigón. Desmontaje del sistema de encofrado.
.

| Código | Ud | Descripción | Rendimiento | Precio | Importe |
|---|---|---|---|---|---|
| mt08eft030a | m² | Tablero de madera tratada, de 22 mm de espesor, reforzado con varillas y perfiles. | 0.044 | 32.930588993376 | 1.45 |
| mt08eva030 | m² | Estructura soporte para encofrado recuperable, compuesta de: sopandas metálicas y accesorios de montaje. | 0.007 | 74.651335206667 | 0.52 |
| mt08eft010a | m² | Tablero aglomerado hidrófugo, de 19 mm de espesor. | 0.082 | 6.540116975909 | 0.54 |
| mt08var050 | kg | Alambre galvanizado para atar, de 1,30 mm de diámetro. | 0.233 | 0.9700173496379 | 0.23 |
| mt08var060 | kg | Puntas de acero de 20x100 mm. | 0.043 | 6.1501100002814 | 0.26 |
| mt50spa081a | Ud | Puntal metálico telescópico, de hasta 4 m de altura. | 0.027 | 13.740245756726 | 0.37 |
| mt08cim030b | m³ | Madera de pino. | 0.003 | 209.15374090388 | 0.63 |
| mt08dba010d | l | Agente desmoldeante, a base de aceites especiales, emulsionable en agua para encofrados metálicos, fenólicos o de madera. | 0.03 | 2.0600368456227 | 0.06 |
| mt07aco020i | Ud | Separador homologado para losas macizas. | 3 | 0.080001430898 | 0.24 |
| mt07aco010c | kg | Ferralla elaborada en taller industrial con acero en barras corrugadas, UNE-EN 10080 B 500 S, de varios diámetros. | 22 | 0.9200164553266 | 20.24 |
| mt10haf010noa | m3 | Hormigón HA-30/B/12/IIa, fabricado en central | 0.3 | 68.25122073483 | 20.48 |
| O01OB010 | h. | Oficial 1ª encofrador | 0.309 | 18.5 | 5.72 |
| O01OB020 | h. | Ayudante encofrador | 0.309 | 16 | 4.94 |
| O01OB030 | h | Oficial 1ª ferralla | 0.121 | 18.5 | 2.24 |
| O01OB040 | h | Ayudante ferralla | 0.121 | 16 | 1.94 |
| O01OA030 | h. | Oficial primera | 0.037 | 18.5 | 0.68 |
| O01OA050 | h | Ayudante | 0.15 | 16 | 2.40 |
| MMMH.1a | h | Bom H sob cmn 1065l | 0.033 | 106.29190112681 | 3.51 |
| MMMH.5c | h | Vibrador gasolina aguja ø30-50mm | 0.066 | 1.340023967541 | 0.09 |
| %0100 | % | Medios auxiliares | 1 % | 66.54 | 0.67 |
| %PM0040 | % | Pequeño material | 0.4 % | 67.21 | 0.27 |
|  |  | Total |  |  | 67.48 |

| Medición | Uds. | Largo | Parcial |
|---|---|---|---|
| Cubierta2 - PLANO IZQ1 | 1 | 309.25 | 309.25 |
| Cubierta2 - PLANO SUP 1 | 1 | 302.05 | 302.05 |
| Cubierta2 - PLANO INF 1 | 1 | 429.13 | 429.13 |
| Cubierta2 - PLANO DER 1 | 1 | 270 | 270.00 |
| Subtotal |  |  | 1310.43 |
| Total |  |  | 1310.43 |

**EHL030g** m² LOSA MACIZA DE HORMIGÓN ARMADO, INCLINADA, CON ALTURA LIBRE DE PLANTA DE ENTRE 4 Y 6 M, CANTO 30 CM, HORMIGÓN HA-30/B/12/IIA (12/02/2019)
937.43 m² × 73.06 (75.31 con costes indirectos) = 70597.85
Losa maciza de hormigón armado, inclinada, con altura libre de planta de entre 4 y 7 m, canto 30 cm, realizada con hormigón HA-30/B/12/IIa fabricado en central , y acero UNE-EN 10080 B 500 S, con una cuantía según planos, montaje y desmontaje de sistema de encofrado continuo, con acabado tipo industrial para revestir, formado por: superficie encofrante de tableros de madera tratada, reforzados con varillas y perfiles, amortizables en 25 usos; estructura soporte horizontal de sopandas metálicas y accesorios de montaje, amortizables en 150 usos y estructura soporte vertical de puntales metálicos, amortizables en 150 usos. Incluso vigas planas y de cuelgue y zunchos perimetrales de planta y huecos, alambre de atar y separadores.
Incluye: Replanteo del sistema de encofrado. Montaje del sistema de encofrado encofrado inclinado, plano y de cuelgue. Replanteo de la geometría de la planta sobre el encofrado. Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010a | m² | Tablero aglomerado hidrófugo, de 19 mm de espesor. | 0.055 | 6.540116975909 | 0.36 |
| mt08var050 | kg | Alambre galvanizado para atar, de 1,30 mm de diámetro. | 0.268 | 0.9700173496379 | 0.26 |
| mt08var060 | kg | Puntas de acero de 20x100 mm. | 0.042 | 6.1501100002814 | 0.26 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 25 | 0.9200164553266 | 23.00 |
| mt10haf010noa | m3 | Hormigón HA-30/B/12/IIa, fabricado en central | 0.3 | 68.25122073483 | 20.48 |
| O01OB010 | h. | Oficial 1ª encofrador | 0.37 | 18.5 | 6.85 |
| O01OB020 | h. | Ayudante encofrador | 0.37 | 16 | 5.92 |
| O01OB030 | h | Oficial 1ª ferralla | 0.121 | 18.5 | 2.24 |
| O01OB040 | h | Ayudante ferralla | 0.121 | 16 | 1.94 |
| O01OA030 | h. | Oficial primera | 0.037 | 18.5 | 0.68 |
| O01OA050 | h | Ayudante | 0.15 | 16 | 2.40 |
| MMMH.1a | h | Bom H sob cmn 1065l | 0.038 | 106.29190112681 | 4.04 |
| MMMH.5c | h | Vibrador gasolina aguja ø30-50mm | 0.066 | 1.340023967541 | 0.09 |
| %0100 | % | Medios auxiliares | 1 % | 72.05 | 0.72 |
| %PM0040 | % | Pequeño material | 0.4 % | 72.77 | 0.29 |
|  |  | Total |  |  | 73.06 |

| Medición | Uds. | Largo | Parcial |
|---|---|---|---|
| Cubierta1 - PLANO INT 2 | 1 | 281.2 | 281.20 |
| Cubierta1 - PLANO INT 1 | 1 | 261.8 | 261.80 |
| Subtotal |  |  | 543.00 |
| Rampa de Garaje | 1 | 394.43 | 394.43 |
| Subtotal |  |  | 394.43 |
| Total |  |  | 937.43 |

**EEMH.1cbbbeeba** m² MURO HA-30/B/12/IIA E/30 CM (12/02/2019)
896.25 m² × 93.27 (96.14 con costes indirectos) = 86165.48
Muro de hormigón de 30 cm de espesor , armado con barras verticales Ø12 c/15 cm y horizontales Ø12 c/20 cm en sus dos caras, hormigonado con hormigón HA-30/B/12/IIa, incluido el limpiado y saneado de las armaduras de espera de los muros existentes y el corte de las esperas existentes hata dejar la longitud de solape donde proceda por indicación de la Dirección Facultativa, incluido el encofrado metálico a dos caras, el vertido, vibrado y curado del hormigón, y el desencofrado, según EHE-08, incluida la retirada de las armaduras cortadas y carga, incluso transporte a vertedero o planta de reciclaje.

| Código | Ud | Descripción | Rendimiento | Precio | Importe |
|---|---|---|---|---|---|
| O01OA030 | h. | Oficial primera | 0.024 | 18.5 | 0.44 |
| O01OA050 | h | Ayudante | 0.047 | 16 | 0.75 |
| O01OA070 | h | Peón ordinario | 0.047 | 14.5 | 0.68 |
| O01OB030 | h | Oficial 1ª ferralla | 0.245 | 18.5 | 4.53 |
| O01OB040 | h | Ayudante ferralla | 0.245 | 16 | 3.92 |
| MMMH.1a | h | Bom H sob cmn 1065l | 0.047 | 106.29190112681 | 5.00 |
| MMMH.5c | h | Vibrador gasolina aguja ø30-50mm | 0.085 | 1.340023967541 | 0.11 |
| mt07aco010c | kg | Ferralla elaborada en taller industrial con acero en barras corrugadas, UNE-EN 10080 B 500 S, de varios diámetros. | 27 | 0.9200164553266 | 24.84 |
| mt10haf010noa | m3 | Hormigón HA-30/B/12/IIa, fabricado en central | 0.315 | 68.25122073483 | 21.50 |
| P01DW050 | m3 | Agua | 0.07 | 0.9900177073624 | 0.07 |
| mq08sol010 | h | Equipo de oxicorte, con acetileno como combustible y oxígeno como comburente. | 0.188 | 6.9401241303988 | 1.30 |
| O01OB800 | h | Oficial 1ª soldador. | 0.188 | 18.5 | 3.48 |
| EEHM.1cba | m2 | Encf met muro 2cr | 1 | 23.14 | 23.14 |
| %0350 | % | Medios auxiliares | 3.5 % | 89.76 | 3.14 |
| %PM0040 | % | Pequeño material | 0.4 % | 92.90 | 0.37 |
|  |  | Total |  |  | 93.27 |

Relación comercial: ADMON: Conselleria, 92.71, Alicante, 93.88, Andalucía, 93.64, Aragón, 93.97, Asturias, 94.58, Baleares, 93.37, Canarias, 93.16, Cantabria, 93.47, Castellón, 93.13, Castilla - La Manc, 93.08, Castilla y León, 93.48, Cataluña, 94.27, Comunitat Valencia, 93.52, Extremadura, 93.07, Galicia, 93.43, Madrid (Comunidad, 94.53, Murcia (Región), 93.41, Navarra (Comunidad, 94.28, País Vasco, 94.85, Rioja, La, 93.89, Valencia, 93.32

| Medición | Uds. | Largo | Alto | Parcial |
|---|---|---|---|---|
| Lateral Noroeste |  |  |  |  |
|  | 1 | 45 | 7.5 | 337.50 |
| Laterel Noreste |  |  |  |  |
|  | 1 | 6.5 | 7.5 | 48.75 |
|  | 1 | 9.2 | 5 | 46.00 |
|  | 1 | 11.6 | 7.5 | 87.00 |
|  | 1 | 6 | 7 | 42.00 |
|  | 1 | 5.5 | 4 | 22.00 |
|  | 1 | 13 | 3 | 39.00 |
| Lateral Suroeste |  |  |  |  |
|  | 1 | 96 | 2 | 192.00 |
| Lateral Sureste |  |  |  |  |
|  | 1 | 30 | 2 | 60.00 |
|  | 1 | 2 | 11 | 22.00 |
| Subtotal |  |  |  | 896.25 |
| Total |  |  |  | 896.25 |

**EEMH.1bbbbeebc** m² MURO HA-30/B/12/IIA E/25 CM
50.1 m² × 89.8 (92.57 con costes indirectos) = 4637.76

| Medición | Uds. | Largo | Alto | Parcial |
|---|---|---|---|---|
| Muros para acceso entre edificios |  |  |  |  |
|  | 1 | 8 | 3 | 24.00 |
|  | 1 | 2.2 | 3 | 6.60 |
|  | 1 | 6.5 | 3 | 19.50 |
| Subtotal |  |  |  | 50.10 |
| Total |  |  |  | 50.1 |

**EEMH.1bbbbeebb** m2 MURO HA-30/B/12/IIA E/25 CM AUTOCOMPACT. V.GRÚA ACAB. TABLILLA (18/11/2020)
414.04 m2 × 114.94 (118.48 con costes indirectos) = 49055.46
Muro de hormigón de 25 cm de espesor acabado visto, armado con una cuantía de acero B500S de 27 kg/m2) dispuesto en barras verticales Ø12 c/15 cm y horizontales Ø12 c/15 cm en sus dos caras, hormigonado mediante cubilote con hormigón HA-30/B/20/IIa, incluido el encofrado metálico, el vertido, vibrado y curado del hormigón, y el desencofrado, según EHE-08.
Encofrado y desencofrado de muro con una cara vista y otra para revestir, según despieces indicados por la DF, con paneles modulares de madera hidrofugada a los que se acoplará por el interior de la cara vista, tablillas de madera machiembrada y cepillada de escuadría 70x22 mm y de 1 sola puesta, para quedar el hormigón visto, incluso ejecución de huecos y costeros vistos o en zonas indicadas por la D.F., con p.p. de berenjenos en zonas indicadas por la DF, incluso desencofrante líquido vegetal Sika Separol 32 V, ejecución de juntas de hormigonado, juntas de estanqueidad, etc. con juntas de PVC y masilla hidroexpansivas, p.p. de sellado posterior de espadines con masilla hidroexpansiva,, almacenaje, limpieza y apuntalamiento, con p.p. de medios auxiliares. Medido por m2 de muro (incluyendo las 2 caras del encofrado), descontando huecos mayores de 5 m2.

| Código | Ud | Descripción | Rendimiento | Precio | Importe |
|---|---|---|---|---|---|
| O01OA030 | h. | Oficial primera | 0.019 | 18.5 | 0.35 |
| O01OA050 | h | Ayudante | 0.038 | 16 | 0.61 |
| O01OA070 | h | Peón ordinario | 0.038 | 14.5 | 0.55 |
| O01OB030 | h | Oficial 1ª ferralla | 0.245 | 18.5 | 4.53 |
| O01OB040 | h | Ayudante ferralla | 0.245 | 16 | 3.92 |
| MMMH.1a | h | Bom H sob cmn 1065l | 0.038 | 106.29190112681 | 4.04 |
| MMEM14bab | m2 | Amtz tabl hdrf fenólico e15 2 us | 0.941 | 6.5801176913579 | 6.19 |
| MMMH.5c | h | Vibrador gasolina aguja ø30-50mm | 0.071 | 1.340023967541 | 0.10 |
| mt07aco010c | kg | Ferralla elaborada en taller industrial con acero en barras corrugadas, UNE-EN 10080 B 500 S, de varios diámetros. | 27 | 0.9200164553266 | 24.84 |
| P01HAT420n | m³ | Hormigón HA-30/B/12/IIa, fabricado en central. autocompactable (material) | 0.263 | 102.16182725671 | 26.87 |
| P01DW050 | m3 | Agua | 0.07 | 0.9900177073624 | 0.07 |
| %0350 | % | Medios auxiliares | 3.5 % | 72.07 | 2.52 |
| E04MEF020t2N2 | m2 | ENCOFRADO EN MUROS 1 CARAS VISTAS TABLILLA (material; 18/11/2020) | 1 | 39.89 | 39.89 |
| %PM0040 | % | Pequeño material | 0.4 % | 114.48 | 0.46 |
|  |  | Total |  |  | 114.94 |

| Medición | Uds. | Largo | Alto | Parcial |
|---|---|---|---|---|
| Esquina Norte |  |  |  |  |
|  | 1 | 7 | 5 | 35.00 |
|  | 1 | 14.5 | 5 | 72.50 |
|  | 1 | 2 | 5 | 10.00 |
| Esquina Este |  |  |  |  |
|  | 1 | 7 | 5 | 35.00 |
|  | 1 | 6 | 5 | 30.00 |
|  | 1 | 2 | 5 | 10.00 |
| Esquina Sur |  |  |  |  |
|  | 1 | 20 | 5 | 100.00 |
|  | 1 | 6.5 | 5 | 32.50 |
| Subtotal |  |  |  | 325.00 |
| .... |  |  |  |  |
| ZÓCALO MURO HORMIGON FACHADAS |  |  |  |  |
| Fachada Suroeste | 1 | 24.47 | 0.9 | 22.02 |
| Fachada Noroeste | 1 | 33.52 | 1 | 33.52 |
| Fachada Sureste | 1 | 33.5 | 1 | 33.50 |
| Subtotal |  |  |  | 89.04 |
| Total |  |  |  | 414.04 |

**EHN030e** m³ PANTALLA DE HORMIGÓN ARMADO, DE 25 CM DE ESPESOR, REALIZADO CON HORMIGÓN HA-30/B/12/IIA (12/02/2019)
41.46 m³ × 169.18 (174.39 con costes indirectos) = 7230.21
Muro, núcleo o pantalla de hormigón armado, de 25 cm de espesor medio, realizado con hormigón HA-30/B/12/IIa fabricado en central, y acero UNE-EN 10080 B 500 S, con una cuantía según planos, ejecutado en condiciones complejas. Incluso alambre de atar y separadores.
Incluye: Replanteo. Elaboración de la ferralla. Colocación de la armadura con separadores homologados. Formación de juntas. Vertido y compactación del hormigón. Curado del hormigón. Resolución de juntas de construcción. Limpieza de la superficie de coronación del muro.

| Código | Ud | Descripción | Rendimiento | Precio | Importe |
|---|---|---|---|---|---|
| mt07aco020d | Ud | Separador homologado para muros. | 8 | 0.0600010731735 | 0.48 |
| mt07aco010c | kg | Ferralla elaborada en taller industrial con acero en barras corrugadas, UNE-EN 10080 B 500 S, de varios diámetros. | 65 | 0.9200164553266 | 59.80 |
| mt08var050 | kg | Alambre galvanizado para atar, de 1,30 mm de diámetro. | 0.526 | 0.9700173496379 | 0.51 |
| mt10haf010noa | m3 | Hormigón HA-30/B/12/IIa, fabricado en central | 1.05 | 68.25122073483 | 71.66 |
| O01OB030 | h | Oficial 1ª ferralla | 0.3 | 18.5 | 5.55 |
| O01OB040 | h | Ayudante ferralla | 0.367 | 16 | 5.87 |
| O01OA030 | h. | Oficial primera | 0.223 | 18.5 | 4.13 |
| O01OA050 | h | Ayudante | 0.917 | 16 | 14.67 |
| MMMH.1a | h | Bom H sob cmn 1065l | 0.038 | 106.29190112681 | 4.04 |
| MMMH.5c | h | Vibrador gasolina aguja ø30-50mm | 0.094 | 1.340023967541 | 0.13 |
| %0100 | % | Medios auxiliares | 1 % | 166.84 | 1.67 |
| %PM0040 | % | Pequeño material | 0.4 % | 168.51 | 0.67 |
|  |  | Total |  |  | 169.18 |

| Medición | Uds. | Largo | Parcial |
|---|---|---|---|
| PAN2 (Cimentación) | 1 | 2.02 | 2.02 |
| PAN4 (Cimentación) | 1 | 3.87 | 3.87 |
| PAN3 (Cimentación) | 1 | 3.87 | 3.87 |
| PAN2 (Sótano -1) | 1 | 2.31 | 2.31 |
| PAN4 (Sótano -1) | 1 | 4.43 | 4.43 |
| PAN3 (Sótano -1) | 1 | 4.43 | 4.43 |
| PAN2 (Baja) | 1 | 2.07 | 2.07 |
| PAN4 (Baja) | 1 | 3.97 | 3.97 |
| PAN3 (Baja) | 1 | 3.97 | 3.97 |
| PAN4 (Primera) | 1 | 3.6 | 3.60 |
| PAN3 (Primera) | 1 | 3.6 | 3.60 |
| PAN4 (Cubierta1) | 1 | 1.66 | 1.66 |
| PAN3 (Cubierta1) | 1 | 1.66 | 1.66 |
| Subtotal |  |  | 41.46 |
| Total |  |  | 41.46 |

**EHN030f** m³ PANTALLA DE HORMIGÓN ARMADO, DE 20 CM DE ESPESOR , REALIZADO CON HORMIGÓN HA-30/B/12/IIA (12/02/2019)
5.11 m³ × 162.32 (167.32 con costes indirectos) = 855.01
Muro, núcleo o pantalla de hormigón armado, de 20 cm de espesor medio, realizado con hormigón HA-30/B/12/IIa fabricado en central, y acero UNE-EN 10080 B 500 S, con una cuantía según planos, ejecutado en condiciones complejas. Incluso alambre de atar y separadores.
Incluye: Replanteo. Elaboración de la ferralla.Colocación de la armadura con separadores homologados. Formación de juntas. Vertido y compactación del hormigón. Curado del hormigón. Resolución de juntas de construcción. Limpieza de la superficie de coronación del muro.

| Código | Ud | Descripción | Rendimiento | Precio | Importe |
|---|---|---|---|---|---|
| mt07aco020d | Ud | Separador homologado para muros. | 8 | 0.0600010731735 | 0.480 |
| mt07aco010c | kg | Ferralla elaborada en taller industrial con acero en barras corrugadas, UNE-EN 10080 B 500 S, de varios diámetros. | 55.538 | 0.9200164553266 | 51.096 |
| mt08var050 | kg | Alambre galvanizado para atar, de 1,30 mm de diámetro. | 0.611 | 0.9700173496379 | 0.593 |
| mt10haf010noa | m3 | Hormigón HA-30/B/12/IIa, fabricado en central | 1.05 | 68.25122073483 | 71.664 |
| O01OB030 | h | Oficial 1ª ferralla | 0.349 | 18.5 | 6.457 |
| O01OB040 | h | Ayudante ferralla | 0.426 | 16 | 6.816 |
| O01OA030 | h. | Oficial primera | 0.223 | 18.5 | 4.126 |
| O01OA050 | h | Ayudante | 0.917 | 16 | 14.672 |
| MMMH.1a | h | Bom H sob cmn 1065l | 0.038 | 106.29190112681 | 4.039 |
| MMMH.5c | h | Vibrador gasolina aguja ø30-50mm | 0.094 | 1.340023967541 | 0.126 |
| %0100 | % | Medios auxiliares | 1 % | 160.069 | 1.601 |
| %PM0040 | % | Pequeño material | 0.4 % | 161.670 | 0.647 |
|  |  | Total |  |  | 162.32 |

| Medición | Uds. | Largo | Parcial |
|---|---|---|---|
| PAN1 (Cimentación) | 1 | 1.61 | 1.61 |
| PAN1 (Sótano -1) | 1 | 1.84 | 1.84 |
| PAN1 (Baja) | 1 | 1.66 | 1.66 |
| Subtotal |  |  | 5.11 |
| Total |  |  | 5.11 |

**EHN020** m² MONTAJE Y DESMONTAJE EN UNA CARA DE LA PANTALLA, DE SISTEMA DE ENCOFRADO A DOS CARAS CON ACABADO TIPO INDUSTRIAL PARA REVESTIR, (12/02/2019)
417 m² × 15.74 (16.22 con costes indirectos) = 6763.74
Montaje y desmontaje en una cara de la pantalla, de sistema de encofrado a dos caras con acabado tipo industrial para revestir, realizado con paneles metálicos modulares, amortizables en 150 usos, para formación de pantalla de hormigón armado, de hasta 7 m de altura y superficie plana. Incluso pasamuros para paso de los tensores, elementos de sustentación, fijación y apuntalamiento necesarios para su estabilidad; líquido desencofrante para evitar la adherencia del hormigón al encofrado.
Incluye: Limpieza y preparación del plano de apoyo. Replanteo de las juntas de construcción y de dilatación. Colocación de pasamuros para paso de los tensores. Montaje del sistema de encofrado. Colocación de elementos de sustentación, fijación y apuntalamiento. Aplomado y nivelación del encofrado. Desmontaje del sistema de encofrado. Limpieza y almacenamiento del encofrado.

| Código | Ud | Descripción | Rendimiento | Precio | Importe |
|---|---|---|---|---|---|
| mt08eme070d | m² | Paneles metálicos modulares, para encofrar pantallas de hormigón de entre 3 y 7 m de altura. (material) | 0.007 | 188.29336779723 | 1.32 |
| mt08eme075R | Ud | Estructura soporte de sistema de encofrado vertical, para pantallas de hormigón a dos caras, de entre 3 y 6 m de altura, formada (material) | 0.007 | 242.84434349078 | 1.70 |
| mt08dba010d | l | Agente desmoldeante, a base de aceites especiales, emulsionable en agua para encofrados metálicos, fenólicos o de madera. | 0.03 | 2.0600368456227 | 0.06 |
| mt08var204 | Ud | Pasamuros de PVC para paso de los tensores del encofrado, de varios diámetros y longitudes. | 0.1 | 0.8800157398777 | 0.09 |
| O01OB010 | h. | Oficial 1ª encofrador | 0.358 | 18.5 | 6.62 |
| O01OB020 | h. | Ayudante encofrador | 0.358 | 16 | 5.73 |
| %0100 | % | Medios auxiliares | 1 % | 15.52 | 0.16 |
| %PM0040 | % | Pequeño material | 0.4 % | 15.68 | 0.06 |
|  |  | Total |  |  | 15.74 |

| Medición | Uds. | Largo | Parcial |
|---|---|---|---|
| PAN2 (Cimentación) | 1 | 18.4 | 18.40 |
| PAN1 (Cimentación) | 1 | 18 | 18.00 |
| PAN4 (Cimentación) | 1 | 33.3 | 33.30 |
| PAN3 (Cimentación) | 1 | 33.3 | 33.30 |
| PAN2 (Sótano -1) | 1 | 21.1 | 21.10 |
| PAN1 (Sótano -1) | 1 | 20.6 | 20.60 |
| PAN4 (Sótano -1) | 1 | 38 | 38.00 |
| PAN3 (Sótano -1) | 1 | 38 | 38.00 |
| PAN2 (Baja) | 1 | 18.9 | 18.90 |
| PAN1 (Baja) | 1 | 18.4 | 18.40 |
| PAN4 (Baja) | 1 | 34.2 | 34.20 |
| PAN3 (Baja) | 1 | 34.2 | 34.20 |
| PAN4 (Primera) | 1 | 31 | 31.00 |
| PAN3 (Primera) | 1 | 31 | 31.00 |
| PAN4 (Cubierta1) | 1 | 14.3 | 14.30 |
| PAN3 (Cubierta1) | 1 | 14.3 | 14.30 |
| Subtotal |  |  | 417.00 |
| Total |  |  | 417 |

**CCP063** m ENCUENTRO FORJADO CON MURO PERIMETRAL (12/02/2019)
138 m × 56.36 (58.1 con costes indirectos) = 8017.80
Encuentro de forjado con muro de sótano, mediante 2 barras corrugadas de 16 mm de diámetro y 100 cm de longitud, de acero UNE-EN 10080 B 500 S, fijadas con resina epoxi, tipo PROPAM NF EPO o equivalente, cada 400 mm en orificios de 20 mm de diámetro y 250 mm de profundidad, practicados en rebaje perimetral con forma de media caña, de 5 cm de profundidad, ejecutado mediante rozado continuo del paramento del muro y carga de escombros sobre camión o contenedor y transporte a vertedero o planta de reciclaje.
Incluye: Rozado del encuentro entre muro y forjado. Replanteo de los orificios sobre el rebaje fresado. Ejecución de los taladros. Limpieza del polvo del interior de los taladros. Inyección de resina epoxi siguiendo escrupulosamente las indicaciones del a ficha técnica. Colocación de las armaduras de espera. Limpieza de los restos generados. Carga de escombros sobre camión o contenedor.Transporte a vertedero o planta de reciclaje.

| Código | Ud | Descripción | Rendimiento | Precio | Importe |
|---|---|---|---|---|---|
| mt07anq010 | Ud | Cartucho de adhesivo tixotrópico de dos componentes a base de resina epoxi, de 330 ml, para conexión de barra corrugada de acero (material) | 0.325 | 27.990500635427 | 9.10 |
| mt07aco010g | kg | Acero en barras corrugadas, UNE-EN 10080 B 500 S, suministrado en obra en barras sin elaborar, de varios diámetros. | 7.9 | 1.1500205691583 | 9.09 |
| mq03fre010a | h | Equipo de fresado, para muro (maquinaria) | 0.188 | 61.191094458084 | 11.50 |
| mq01pan070b | h | Mini pala cargadora sobre neumáticos, de 52 kW/1 m³ kW. (maquinaria) | 0.188 | 30.940553399789 | 5.82 |
| mq06eim060 | h | Aplicador manual para cartuchos de inyección de resinas, con accesorio mezclador. (maquinaria) | 1.091 | 1.4500259350257 | 1.58 |
| O01OA030 | h. | Oficial primera | 0.3 | 18.5 | 5.55 |
| O01OA050 | h | Ayudante | 0.3 | 16 | 4.80 |
| MMMA.4ba | h | Compr diésel 4m3 | 0.094 | 2.7900499025667 | 0.26 |
| MMME.7a | h | Martillo rompedor (maquinaria) | 0.094 | 83.79149868676 | 7.88 |
| %0100 | % | Medios auxiliares | 1 % | 55.58 | 0.56 |
| %PM0040 | % | Pequeño material | 0.4 % | 56.14 | 0.22 |
|  |  | Total |  |  | 56.36 |

| Medición | Uds. | Largo | Parcial |
|---|---|---|---|
| Lateral Noroeste. Muro 1 | 1 | 16 | 16.00 |
| Lateral Noreste. Muro 2 | 1 | 40 | 40.00 |
| Lateral Sureste. Muro 3 | 1 | 30 | 30.00 |
| Lateral Suroeste. Muro 4 | 1 | 52 | 52.00 |
| Subtotal |  |  | 138.00 |
| Total |  |  | 138 |

**E04MA041** m3 H.ARM. MUROS HA-25/B/20/IIA 2 CARAS V.GRÚA (12/02/2019)
3.09 m3 × 210.91 (217.41 con costes indirectos) = 671.80
Hormigón armado HA-25N/mm2, consistencia blanda, Tmáx. 20 mm. para ambiente normal, elaborado en central, en muro de 30 cm aprox. de espesor, incluso armadura segun planos, encofrado y desencofrado con paneles metálicos de 2,70x2,40 m. a dos caras, vertido, encofrado y desencofrado con grúa, vibrado y colocado. Según normas NTE-CCM , EHE-08 y CTE-SE-C.

| Código | Ud | Descripción | Rendimiento | Precio | Importe |
|---|---|---|---|---|---|
| E04MEF030 | m2 | ENCOFRADO EN MUROS 2 CARAS 3,00m<h<6,00m (material; 12/02/2019) | 4 | 17.32 | 69.28 |
| E04MM028 | m3 | HORMIGÓN HA-25/P/20/IIa V.GRÚA (material; 12/02/2019) | 1 | 73.6 | 73.60 |
| E04AB020 | kg | ACERO CORRUGADO B 500 S (material; 12/02/2019) | 70 | 0.92 | 64.40 |
| M02GT002 | h. | Grúa pluma 30 m./0,75 t. (maquinaria) | 0.133 | 11.610207659068 | 1.54 |
| %0050 | % | Medios auxiliares | 0.5 % | 208.82 | 1.04 |
| %PM01 | % | Pequeño material (18/11/2020) | 0.5 % | 209.86 | 1.05 |
|  |  | Total |  |  | 210.91 |

Claves: panel, vertedero, vibración, elaboración, norma, plástico, muro, grúa, hormigón, colocación, consistencia, ambiente, cara, central, metal, encofrar, desencofrante, armadura

| Medición | Uds. | Largo | Ancho | Alto | Parcial |
|---|---|---|---|---|---|
| CONSEVATORIO |  |  |  |  |  |
| peto cubierta sala de usos | 1 | 7.6 | 0.2 | 0.63 | 0.96 |
|  | 1 | 7.6 | 0.2 | 0.63 | 0.96 |
| peto cubierta aulas | 1 | 7.6 | 0.2 | 0.77 | 1.17 |
| Subtotal |  |  |  |  | 3.09 |
| Total |  |  |  |  | 3.09 |

**E07LP040n** m2 FÁBRICA LADRILLO MACIZO 10 CM 1P MORTERO M-5 (25/07/2006)
3.26 m2 × 28.53 (29.41 con costes indirectos) = 95.88
Fábrica de ladrillo perforado tosco de 24x11,5x10 cm de 1 pie de espesor en interior, recibido con mortero de cemento CEM II/B-P 32,5 N y arena de río tipo M-5, preparado en central y suministrado a pie de obra, para revestir, i/replanteo, nivelación y aplomado, p.p. de cargaderos metálicos para formación de huecos en descuelgues superiores a 1m, de enjarjes, mermas, roturas, humedecido de las piezas, rejuntado, cargaderos, mochetas, plaquetas, esquinas, limpieza y medios auxiliares. Según UNE-EN-998-1:2004, RC-08, NTE-FFL, CTE-SE-F y medida deduciendo huecos superiores a 1 m2. Materiales con marcado CE y DdP (Declaración de prestaciones) según Reglamento (UE) 305/2011. I/p.p. de medios auxiliares, andamios y elementos de seguridad.

| Código | Ud | Descripción | Rendimiento | Precio | Importe |
|---|---|---|---|---|---|
| O01OA030 | h. | Oficial primera | 0.574 | 18.5 | 10.62 |
| O01OA070 | h | Peón ordinario | 0.574 | 14.5 | 8.32 |
| P01LT010n | mu | Ladrillo macizo 24x11,5x10 cm (material) | 0.076 | 80.021431255693 | 6.08 |
| P01MC045 | m3 | Mortero cemento gris CEM-II/B-P 32,5 N M-5 (material) | 0.052 | 54.700978376486 | 2.84 |
| %0200 | % | Medios auxiliares | 2 % | 27.86 | 0.56 |
| %PM0040 | % | Pequeño material | 0.4 % | 28.42 | 0.11 |
|  |  | Total |  |  | 28.53 |

Claves: areno, rotura, auxiliar, preparación, ladrillo, perforación, interior, tosco, pieza, telar, fábrica, mortero, central, río, medio, marco, humedad, hueco, cargadero, pie, junta, merma, revestir, limpieza, círculo, esquina, material, suministro, plaqueta, nivel, cemento

| Medición | Uds. | Largo | Alto | Parcial |
|---|---|---|---|---|
| ** Contencion recrecido acceso garaje | 1 | 4.65 | 0.7 | 3.26 |
| Total |  |  |  | 3.26 |

### 04.02 REPARACIONES ESTRUCTURALES CONSERVATORIO Y EDIF EXIS ADYACENTE (12/02/2019)
Importe: 196497.63
Relación comercial: ADMON: Conselleria, 193636.81, Alicante, 199243.21, Andalucía, 198223.66, Aragón, 199864.71, Asturias, 202805.93, Baleares, 196850.39, Canarias, 195804.88, Cantabria, 197376.74, Castellón, 195805.52, Castilla - La Manc, 195357.09, Castilla y León, 197438.37, Cataluña, 201272.97, Comunitat Valencia, 197615.76, Extremadura, 195296.95, Galicia, 197151.94, Madrid (Comunidad, 202546.99, Murcia (Región), 197069.78, Navarra (Comunidad, 201336.11, País Vasco, 204201, Rioja, La, 199464.32, Valencia, 196759.16

**EHY061** m APERTURA EN CAJA DE FISURA EN ELEMENTO DE HORMIGÓN, CON AMOLADORA ANGULAR EQUIPADA CON DISCO DE CORTE DE DIAMANTE, HASTA ALCANZA (12/02/2019)
456 m × 2.07 (2.13 con costes indirectos) = 971.28
Apertura en caja de fisura en elemento de hormigón, con amoladora angular equipada con disco de corte de diamante, hasta alcanzar un ancho y profundidad aproximados de 20 mm, con objeto de incrementar la adherencia del material de sellado al soporte, permitiéndose así el confinamiento del material de sellado, incluso limpieza de la fisura primero con un cepillo de púas de acero fino y posterior soplado con aire a presión.
Incluye: Corte y preparación y limpieza de la fisura.

| Código | Ud | Descripción | Rendimiento | Precio | Importe |
|---|---|---|---|---|---|
| O01OA060 | h | Peón especializado | 0.105 | 15.5 | 1.63 |
| mq08war051 | h | Amoladora angular equipada con disco de corte con diamante (maquinaria) | 0.105 | 3.900069756276 | 0.41 |
| %0100 | % | Medios auxiliares | 1 % | 2.04 | 0.02 |
| %PM01 | % | Pequeño material | 0.5 % | 2.06 | 0.01 |
|  |  | Total |  |  | 2.07 |

Relación comercial: ADMON: Conselleria, 1.87, Alicante, 2.28, Andalucía, 2.2, Aragón, 2.32, Asturias, 2.54, Baleares, 2.1, Canarias, 2.03, Cantabria, 2.14, Castellón, 2.02, Castilla - La Manc, 2, Castilla y León, Cataluña, 2.42, Comunitat Valencia, 2.16, Extremadura, 1.99, Galicia, 2.12, Madrid (Comunidad, 2.52, Murcia (Región), Navarra (Comunidad, País Vasco, 2.64, Rioja, La, 2.29, Valencia, 2.09

**EHY063** m COLOCACIÓN DE INYECTORES EXTERNOS, CADA 20 CM, EN FISURA DE ELEMENTO DE HORMIGÓN, CON ADHESIVO TIXOTRÓPICO DE DOS COMPONENTES A (12/02/2019)
456 m × 28.99 (29.88 con costes indirectos) = 13625.28
Colocación de inyectores externos, cada 20 cm, en fisura de elemento de hormigón, con adhesivo tixotrópico de dos componentes a base de resina epoxi, y sellado superficial de la fisura, con el mismo material, a fin de evitar la fuga de la lechada durante el proceso de inyección.
Incluye: Sellado superficial de la fisura. Replanteo. Fijación de los inyectores. Retirada de los inyectores. Eliminación del material de sellado sobrante.

| Código | Ud | Descripción | Rendimiento | Precio | Importe |
|---|---|---|---|---|---|
| mt09reh121 | Ud | Tapón inyector externo. (material) | 5 | 0.4000071544898 | 2.00 |
| mt09reh122 | Ud | Inyector externo. (material) | 5 | 1.3200236098165 | 6.60 |
| mt09reh120a | kg | Adhesivo tixotrópico de dos componentes a base de resina epoxi, para la correcta unión entre el hormigón fresco y el hormigón en (material) | 0.425 | 10.210182618353 | 4.34 |
| O01OA030 | h. | Oficial primera | 0.448 | 18.5 | 8.29 |
| O01OA060 | h | Peón especializado | 0.474 | 15.5 | 7.35 |
| %0100 | % | Medios auxiliares | 1 % | 28.58 | 0.29 |
| %PM0040 | % | Pequeño material | 0.4 % | 28.87 | 0.12 |
|  |  | Total |  |  | 28.99 |

Relación comercial: ADMON: Conselleria, 28.08, Alicante, 29.96, Andalucía, 29.59, Aragón, 30.13, Asturias, 31.1, Baleares, 29.14, Canarias, 28.79, Cantabria, 29.31, Castellón, 28.73, Castilla - La Manc, 28.64, Castilla y León, 29.33, Cataluña, 30.58, Comunitat Valencia, 29.39, Extremadura, 28.63, Galicia, 29.24, Madrid (Comunidad, 31, Murcia (Región), 29.21, Navarra (Comunidad, 30.6, País Vasco, 31.54, Rioja, La, 29.99, Valencia, 29.07

**EHY065** m INYECCIÓN EN FISURA CON RESINA EPOXI, (12/02/2019)
456 m × 13.02 (13.42 con costes indirectos) = 6119.52
Inyección en fisura con resina epoxi de dos componentes sin disolventes, de muy baja viscosidad y gran capacidad de penetración y adherencia, diseñada para el relleno e inyección de fisuras, grietas y huecos en elementos estructurales que cumpla con los requerimientos de las normas EN 1504-5 y EN 1504-6, incluso que permita la aplicación en presencia de humedad o agua, tipo BETOPOX INYECCION o equivalente técnico, aplicada mediante equipo de inyección a baja presión, para reparación estructural en elemento de hormigón. Incluye: Premezclado de los componentes de la resina. Conexión de la manguera con los inyectores. Inyección mecánica de la resina. Desconexión de la manguera. Limpieza superficial.

| Código | Ud | Descripción | Rendimiento | Precio | Importe |
|---|---|---|---|---|---|
| mt09red150b | kg | Betopox inyección (material) | 0.5 | 17.420311578033 | 8.71 |
| mq06eim010 | h | Equipo de inyección manual de morteros fluidos y resinas. (maquinaria) | 0.121 | 1.4500259350257 | 0.18 |
| O01OA030 | h. | Oficial primera | 0.116 | 18.5 | 2.15 |
| O01OA060 | h | Peón especializado | 0.116 | 15.5 | 1.80 |
| %0100 | % | Medios auxiliares | 1 % | 12.84 | 0.13 |
| %PM0040 | % | Pequeño material | 0.4 % | 12.97 | 0.05 |
|  |  | Total |  |  | 13.02 |

Relación comercial: ADMON: Conselleria, 12.8, Alicante, 13.25, Andalucía, 13.17, Aragón, 13.3, Asturias, 13.53, Baleares, 13.06, Canarias, 12.97, Cantabria, 13.1, Castellón, 12.96, Castilla - La Manc, 12.94, Castilla y León, Cataluña, 13.41, Comunitat Valencia, 13.12, Extremadura, Galicia, 13.08, Madrid (Comunidad, 13.51, Murcia (Región), 13.07, Navarra (Comunidad, País Vasco, 13.65, Rioja, La, 13.26, Valencia, 13.04

**EHK020** m² PROYECCIÓN DE CHORRO DE AGUA Y MATERIAL ABRASIVO FORMADO POR PARTÍCULAS DE SILICATO DE ALUMINIO PARA LA PREPARACIÓN DE LA SUPERF (12/02/2019)
4411.3 m² × 7.65 (7.89 con costes indirectos) = 34805.16
Proyección de chorro de agua y material abrasivo formado por partículas de silicato de aluminio para la preparación de la superficie de hormigón estructural, eliminando capas antiguas, lechadas superficiales, pinturas o cualquier otro tipo de grasa o suciedad del soporte, para proceder posteriormente a la aplicación de productos reparadores y protectores en estructura de hormigón armado, y carga manual de los restos generados sobre camión o contenedor.
Incluye: Montaje y preparación del equipo. Aplicación mecánica del chorro de agua con partículas. Desmontaje del equipo. Limpieza de la superficie soporte. Retirada y acopio del material proyectado y los restos generados. Carga del material proyectado y los restos generados sobre camión o contenedor.

| Código | Ud | Descripción | Rendimiento | Precio | Importe |
|---|---|---|---|---|---|
| mt08lim010a | kg | Abrasivo para limpieza mediante chorro a presión, formado por partículas de silicato de aluminio. (material) | 0.575 | 0.2400042926939 | 0.14 |
| mq08lch020a | h | Equipo de chorro de agua a presión. (maquinaria) | 0.188 | 4.8500867481894 | 0.91 |
| mq08gel010k | h | Grupo electrógeno insonorizado, trifásico, de 45 kVA de potencia. (maquinaria) | 0.188 | 4.5300810245975 | 0.85 |
| O01OA060 | h | Peón especializado | 0.188 | 15.5 | 2.91 |
| O01OA070 | h | Peón ordinario | 0.188 | 14.5 | 2.73 |
| %0100 | % | Medios auxiliares | 1 % | 7.54 | 0.08 |
| %PM0040 | % | Pequeño material | 0.4 % | 7.62 | 0.03 |
|  |  | Total |  |  | 7.65 |

Relación comercial: ADMON: Conselleria, 7.29, Alicante, 8.04, Andalucía, 7.89, Aragón, 8.1, Asturias, 8.48, Baleares, 7.71, Canarias, 7.58, Cantabria, 7.78, Castellón, 7.56, Castilla - La Manc, 7.52, Castilla y León, 7.79, Cataluña, 8.28, Comunitat Valencia, 7.81, Extremadura, 7.51, Galicia, 7.75, Madrid (Comunidad, 8.45, Murcia (Región), 7.74, Navarra (Comunidad, 8.29, País Vasco, 8.66, Rioja, La, 8.05, Valencia, 7.69

| Medición | Uds. | Largo | Alto | Parcial |
|---|---|---|---|---|
| Muro lateral Noroeste |  |  |  |  |
|  | 1 | 45 | 4 | 180.00 |
| Muro lateral Noreste |  |  |  |  |
|  | 1 | 6.5 | 4 | 26.00 |
|  | 1 | 9.2 | 6.5 | 59.80 |
|  | 1 | 11.6 | 4 | 46.40 |
|  | 1 | 6 | 4.5 | 27.00 |
|  | 1 | 5.5 | 7.2 | 39.60 |
|  | 1 | 13 | 8.5 | 110.50 |
| Muro Lateral Suroeste |  |  |  |  |
|  | 1 | 96 | 8.5 | 816.00 |
| Muro lateral Sureste |  |  |  |  |
|  | 1 | 30 | 4.6 | 138.00 |
| Forjado sótano 1 Banana |  |  |  |  |
| Cara inferior | 1 | 467 |  | 467.00 |
| Cara superior | 1 | 467 |  | 467.00 |
| Forjado PB Banana |  |  |  |  |
| Cara inferior | 1 | 467 |  | 467.00 |
| Cara superior | 1 | 467 |  | 467.00 |
| Muros perimetrales banana | 1 | 125 | 8.8 | 1100.00 |
| Subtotal |  |  |  | 4411.30 |
| Total |  |  |  | 4411.3 |

**REHP31aab** m REPARACIÓN DE ARMADURA CON CORROSIÓN (12/02/2019)
150 m × 77.78 (80.18 con costes indirectos) = 12027.00
Reparación de armadura con daño por corrosión, consistente en: Picado del revestimiento de hormigón 3-4 cm de profundidad descubriendo totalmente el perímetro de la armadura oxidada en la longitud necesaria hasta encontrar el acero sano, eliminación del hormigón deteriorado en contacto con la armadura corroída hasta llegar a hormigón sano y estructuralmente resistente, limpieza de las armaduras mediante chorreado de arena de sílice o granalla hasta un grado D Sa 2 1/2 según UNE EN ISO 8501 eliminando la corrosión que presenten en toda su longitud, se incluye la adición de .por soldadura (longitud de soldadura 5xØ) a los extremos sanos de una barra de acero del mismo diámetro en caso de que la la armadura corroída haya perdido sección resistente no despreciable (pérdida de sección superior al 10%), limpieza de la superficie de HA dejándola sólida y libre de material disgregado mediante chorreado abrasivo de toda la superficie de hormigón, hasta que quede con una micro-rugosidad superficial de 50-70 micras y después al lavado con agua dulce a presión 150-200 kg/m2 de la superficie, incluso humectación del soporte a saturación 24 horas antes de la aplicación del mortero de reparación, repitiendo la humectación 2 horas antes de la aplicación del mortero. Regeneración de la sección del elemento mediante un mortero de reparación estructural sulforresistente, aplicado con llana, paleta o con máquina de proyección, que cumpla UNE-EN 1504-3 como tipo R4 (máximas características mecánicas), UNE-EN 1504-7 como pasivador de armaduras y UNE-EN 1504-2 como protector superficial del hormigón, tipo PROPAM REPAR TECHNO SR. o equivalente técnico. Incluso curado del mortero. incluso acabado con llana una vez haya comenzado el fraguado. Incluso regeneración de bovedillas que se puedan ver afectadas durante los trabajos de picado . Incluso protección de la zona de trabajo, apuntalamiento del paño de forjado, realizado por medio de sopandas, puntales y durmientes. limpieza de los restos generados, incluso regeneración de bovedillas que se puedan ver afectadas durante los trabajos de picado. Totalmente ejecutado siguiendo las indicaciones expresadas en los planos y pliego, las prescripciones de los fabricantes y las directrices de la Dirección Facultativa.

| Código | Ud | Descripción | Rendimiento | Precio | Importe |
|---|---|---|---|---|---|
| REHL.2d | m2 | SANEADO C/CHORRO ARE SUPF H (material; 12/02/2019) | 0.1 | 11.12 | 1.11 |
| REHL.1ab | m2 | Picado 3-4cm superficie hormigón. (material; 12/02/2019) | 1 | 14.38 | 14.38 |
| REHL.1d | m2 | Cepillado superficie hormigón (material; 12/02/2019) | 1 | 11.28 | 11.28 |
| REHL.2e | m2 | Saneado c/chorro agua supf H (material; 12/02/2019) | 1 | 5 | 5.00 |
| O01OA030 | h. | Oficial primera | 0.941 | 18.5 | 17.41 |
| PBPM23a | kg | Mto repar tixotrópico R4 (material) | 5 | 0.7800139512552 | 3.90 |
| DDCA.1a | m2 | Montaje y desmontaje apeo (material; 12/02/2019) | 1 | 23.62 | 23.62 |
| %0100 | % | Medios auxiliares | 1 % | 76.70 | 0.77 |
| %PM0040 | % | Pequeño material | 0.4 % | 77.47 | 0.31 |
|  |  | Total |  |  | 77.78 |

Claves: areno, mecánico, alto, aplicación, disolución, desprendimiento, recubrimiento, mortero, paramento, hormigón, protección, dispersión, medio, reparación, retracción, sanear, resistencia, corrosión, fisura, armadura, construcción, aceite, frente, acrílico
Relación comercial: ADMON: Conselleria, 74.58, Alicante, 79.35, Andalucía, 79.08, Aragón, 80.78, Asturias, 83.88, Baleares, 77.6, Canarias, 76.52, Cantabria, 78.15, Castellón, 77.39, Castilla - La Manc, 76.06, Castilla y León, 78.2, Cataluña, 82.27, Comunitat Valencia, 78.42, Extremadura, 76.02, Galicia, 77.92, Madrid (Comunidad, 83.55, Murcia (Región), 77.8, Navarra (Comunidad, 82.32, País Vasco, 85.29, Rioja, La, 80.33, Valencia, 77.91

**REHP.3ba** m2 INHIBIDOR CORROSIÓN MIGRATORIO (12/02/2019)
4411.3 m2 × 12.88 (13.28 con costes indirectos) = 58582.06
Aplicación de inhibidor de corrosión en vigas planas, vigas de cuelgue (paramentos horizontales y verticales), caras de forjado y muros de hormigón armado, compuesto por mezcla de silicatos reactivos, agentes activadores de superficie e inhibidores de corrosión migratorios tipo CORTEC MCI 2021 o equivalente técnico, aplicad hasta saturación de soporte de hormigón mediante pincel, brocha o rodillo, en tres capas debiendo aplicar la segunda y posteriores capas después de haber secado la primera, con un consumo de 0,27 l por m2, previa limpieza del soporte y limpieza con agua tras la aplicación del inhibidor con objeto de mejorar la penetración del inhibidor y de eliminar las posibles sales generadas tras la aplicación del producto. Incluso aplicación de un tinte en el inhibidor para el control de la aplicación, en concreto de Rodamina B (0,1 gramos por cada litro de inhibidor a aplicar), Aplicado según ficha técnica del producto.

| Código | Ud | Descripción | Rendimiento | Precio | Importe |
|---|---|---|---|---|---|
| O01OA030 | h. | Oficial primera | 0.188 | 18.5 | 3.48 |
| O01OA050 | h | Ayudante | 0.188 | 16 | 3.01 |
| PRCP40b | l | Inhibidor corrosión (material) | 0.4 | 15.530277773068 | 6.21 |
| %0100 | % | Medios auxiliares | 1 % | 12.70 | 0.13 |
| %PM0040 | % | Pequeño material | 0.4 % | 12.83 | 0.05 |
|  |  | Total |  |  | 12.88 |

| Medición | Uds. | Largo | Alto | Parcial |
|---|---|---|---|---|
| Muro lateral Noroeste |  |  |  |  |
|  | 1 | 45 | 4 | 180.00 |
| Muro lateral Noreste |  |  |  |  |
|  | 1 | 6.5 | 4 | 26.00 |
|  | 1 | 9.2 | 6.5 | 59.80 |
|  | 1 | 11.6 | 4 | 46.40 |
|  | 1 | 6 | 4.5 | 27.00 |
|  | 1 | 5.5 | 7.2 | 39.60 |
|  | 1 | 13 | 8.5 | 110.50 |
| Muro Lateral Suroeste |  |  |  |  |
|  | 1 | 96 | 8.5 | 816.00 |
| Muro lateral Sureste |  |  |  |  |
|  | 1 | 30 | 4.6 | 138.00 |
| Forjado sótano 1 Banana |  |  |  |  |
| Cara inferior | 1 | 467 |  | 467.00 |
| Cara superior | 1 | 467 |  | 467.00 |
| Forjado PB Banana |  |  |  |  |
| Cara inferior | 1 | 467 |  | 467.00 |
| Cara superior | 1 | 467 |  | 467.00 |
| Muros perimetrales banana | 1 | 125 | 8.8 | 1100.00 |
| Subtotal |  |  |  | 4411.30 |
| Total |  |  |  | 4411.3 |

**nfhgfth** m² PICADO HORMIGÓN DE RECUBRIMIENTO HA (12/02/2019)
90 m² × 13.39 (13.8 con costes indirectos) = 1242.00
Picado superficial del recubrimiento de hormigón de las armaduras del elemento estructural, por medios mecánicos en caso de que esté fisurado y/o abombado o presente humedades o coqueras profundas, hasta alcanzar la armadura, dejando al descubierto la cara inferior de éstas. Incluso regeneración de bovedillas que se puedan ver afectadas durante los trabajos de picado Espesor medio de picado 3 cm.

| Código | Ud | Descripción | Rendimiento | Precio | Importe |
|---|---|---|---|---|---|
| O01OA060 | h | Peón especializado | 0.377 | 15.5 | 5.84 |
| O01OA070 | h | Peón ordinario | 0.377 | 14.5 | 5.47 |
| M06MI020 | h | Martillo picador eléctrico 16,8 J 11 kg | 0.753 | 2.520045073286 | 1.90 |
| %0100 | % | Medios auxiliares | 1 % | 13.21 | 0.13 |
| %PM0040 | % | Pequeño material | 0.4 % | 13.34 | 0.05 |
|  |  | Total |  |  | 13.39 |

Relación comercial: ADMON: Conselleria, 12.69, Alicante, 14.18, Andalucía, 13.89, Aragón, 14.31, Asturias, 15.09, Baleares, 13.51, Canarias, 13.25, Cantabria, 13.66, Castellón, 13.21, Castilla - La Manc, 13.14, Castilla y León, 13.67, Cataluña, 14.69, Comunitat Valencia, 13.72, Extremadura, 13.13, Galicia, 13.59, Madrid (Comunidad, 15.01, Murcia (Región), 13.57, Navarra (Comunidad, 14.7, País Vasco, 15.43, Rioja, La, 14.21, Valencia, 13.46

| Medición | Uds. | Largo | Alto | Parcial |
|---|---|---|---|---|
|  | 18 | 2 | 2.5 | 90.00 |
| Total |  |  |  | 90 |

**EHY022** m² APLICACIÓN MANUAL DE MORTERO TIXOTRÓPICO Y RETRACCIÓN COMPENSADA CON UNA RESISTENCIA A COMPRESI (12/02/2019)
90 m² × 23.3 (24.02 con costes indirectos) = 2161.80
Aplicación manual de mortero tixotrópico de alta adherencia monocomponente sin retracción, de granulometría fina, de alta resistencia mecánica y reforzado con fibras, especialmente formulado para la reparación estructural del hormigón, que cumpla con los requerimientos de la clase R3 de la norma EN 1504-3., tipo PROPAM® REPAR 310 SF o equivalente técnico con en capa de 15 mm de espesor medio, con acabado superficial fratasado con esponja o fratás, para reparación y refuerzo estructural de elemento de hormigón.
Incluye: Humectación de la superficie soporte. Preparación de la mezcla. Aplicación del producto. Perfilado de aristas. Curado.

| Código | Ud | Descripción | Rendimiento | Precio | Importe |
|---|---|---|---|---|---|
| mt09red090b | kg | Mortero tixotrópico, y retracción compensada (material) | 30 | 0.3600064390409 | 10.80 |
| P01DW050 | m3 | Agua | 0.004 | 0.9900177073624 | 0.00 |
| O01OA030 | h. | Oficial primera | 0.369 | 18.5 | 6.83 |
| O01OA070 | h | Peón ordinario | 0.369 | 14.5 | 5.35 |
| %0100 | % | Medios auxiliares | 1 % | 22.98 | 0.23 |
| %PM0040 | % | Pequeño material | 0.4 % | 23.21 | 0.09 |
|  |  | Total |  |  | 23.3 |

| Medición | Uds. | Largo | Alto | Parcial |
|---|---|---|---|---|
|  | 18 | 2 | 2.5 | 90.00 |
| Total |  |  |  | 90 |

**R06HS010** m2 REVESTIMIENTO SUPERFICIE MICROFISURADA (12/02/2019)
4411.3 m2 × 14.73 (15.18 con costes indirectos) = 66963.53
Revestimiento de hormigones sin revestir con presencia de microfisuración, poros, cavidades o irregularidades a base de mortero hidráulico formulado a base de cemento, áridos seleccionados, y
resinas impermeabilizantes especiales. tipo PROPAM® IMPE FLEX o equivalente técnico, con un espesor medio de 3 mm. Sobre el soporte sano, compacto, limpio y exento de polvo, suciedad, lechadas superficiales y partículas y con una humedad a una profundidad de 2 cm. inferior al 5%. Incluso secado con generador de chorro aire caliente para garantizar una humedad a una profundidad de 2 cm. inferior al 5% , incluso control y registro con psicrometro de superficie. Medida la superficie aplicada.

| Código | Ud | Descripción | Rendimiento | Precio | Importe |
|---|---|---|---|---|---|
| O01OC130 | h | Especialista preparación resinas (mano de obra; 18/11/2020) | 0.141 | 21.27 | 3.00 |
| O01OA030 | h. | Oficial primera | 0.141 | 18.5 | 2.61 |
| P33LA020 | kg | Propam impeflex (material) | 4.5 | 1.9800354147247 | 8.91 |
| %0100 | % | Medios auxiliares | 1 % | 14.52 | 0.15 |
| %PM0040 | % | Pequeño material | 0.4 % | 14.67 | 0.06 |
|  |  | Total |  |  | 14.73 |

Claves: soporte, blanco, rodillo, elástico, aplicación, lechada, color, porosidad, partícula, recubrimiento, hormigón, resina, espera, protección, polvo, dispersión, humedad, base, revestimiento, compacto, superficie, epoxi, revestir, limpieza, imprimación, material, capa, inferior, acrílico

| Medición | Uds. | Largo | Alto | Parcial |
|---|---|---|---|---|
| Muro lateral Noroeste |  |  |  |  |
|  | 1 | 45 | 4 | 180.00 |
| Muro lateral Noreste |  |  |  |  |
|  | 1 | 6.5 | 4 | 26.00 |
|  | 1 | 9.2 | 6.5 | 59.80 |
|  | 1 | 11.6 | 4 | 46.40 |
|  | 1 | 6 | 4.5 | 27.00 |
|  | 1 | 5.5 | 7.2 | 39.60 |
|  | 1 | 13 | 8.5 | 110.50 |
| Muro Lateral Suroeste |  |  |  |  |
|  | 1 | 96 | 8.5 | 816.00 |
| Muro lateral Sureste |  |  |  |  |
|  | 1 | 30 | 4.6 | 138.00 |
| Forjado sótano 1 Banana |  |  |  |  |
| Cara inferior | 1 | 467 |  | 467.00 |
| Cara superior | 1 | 467 |  | 467.00 |
| Forjado PB Banana |  |  |  |  |
| Cara inferior | 1 | 467 |  | 467.00 |
| Cara superior | 1 | 467 |  | 467.00 |
| Muros perimetrales banana | 1 | 125 | 8.8 | 1100.00 |
| Subtotal |  |  |  | 4411.30 |
| Total |  |  |  | 4411.3 |

### 04.03 REFUERZOS ESTRUCTURALES TEATRO (12/02/2019)
Importe: 352716.81
Relación comercial: ADMON: Conselleria, 344236.78, ADMON: Conselleria VOPVT, 352856.2, Alicante, 361399.94, Andalucía, 358542.9, Aragón, 363676.48, Asturias, 372924.51, Baleares, 354182.13, Canarias, 350968.8, Cantabria, 355820.17, Castellón, 351314.72, Castilla - La Manc, 349249.07, Castilla - La Mancha, 353074, Castilla y León, 356004.06, Cataluña, 368070.15, Comunitat Valencia, 355936.49, Comunitat Valenciana, 353359.32, Extremadura, 349468.49, Galicia, 355153.29, Madrid (Comunidad, 370720.37, Madrid (Comunidad de), 353999.65, Murcia (Región), 354817.22, Navarra (Comunidad, 367129.2, Navarra (Comunidad Foral, 353845.01, País Vasco, 377123.89, Rioja, La, 362328.07, Valencia, 353939.09

**U01SG010** m2 ESTABILIZACIÓN TALUDES C/GUNITADO (12/02/2019)
60 m2 × 45.75 (47.16 con costes indirectos) = 2829.60
Gunitado de 10 cm de espesor, proyectado en dos capas de 5 cm de espesor cada una de ellas, empleado en estabilización de taludes, incluso limpieza del talud a gunitar así como la limpieza y retirada a vertedero de los productos de rebote. Incluida parte proporcional de medios auxiliares.

| Código | Ud | Descripción | Rendimiento | Precio | Importe |
|---|---|---|---|---|---|
| O01OA020 | h | Capataz (mano de obra; 18/11/2020) | 0.094 | 21.39 | 2.01 |
| O01OA030 | h. | Oficial primera | 0.188 | 18.5 | 3.48 |
| O01OA060 | h | Peón especializado | 0.169 | 15.5 | 2.62 |
| P01HW070 | m3 | Gunita fabricada en planta (material) | 0.2 | 61.741104295507 | 12.35 |
| M07CH010 | h | Camión hormigonera 6 m3 (maquinaria) | 0.188 | 35.360632456902 | 6.65 |
| M06CP010 | h | Compresor portátil diesel 10 m3/min 12 bar (maquinaria) | 0.094 | 16.170289220252 | 1.52 |
| M11HG020 | h | Gunitadora de taludes (maquinaria) | 0.094 | 19.640351285451 | 1.85 |
| M08B020 | h | Barredora remolcada c/motor auxiliar (maquinaria) | 0.005 | 10.64019030943 | 0.05 |
| M07CB020 | h | Camión basculante 4x4 de 14 t (maquinaria) | 0.005 | 32.870587920203 | 0.16 |
| M13O460n | mes | Alq.contenedor RCD 4m3 | 0.235 | 60.891089092217 | 14.31 |
| R03TD040 | m3 | CARGA DE ESCOMBROS A MÁQINA S/CONTENEDOR-CAMION | 0.1 | 1.21 | 0.12 |
| %0100 | % | Medios auxiliares | 1 % | 45.12 | 0.45 |
| %PM0040 | % | Pequeño material | 0.4 % | 45.57 | 0.18 |
|  |  | Total |  |  | 45.75 |

Claves: vertedero, auxiliar, medio, estable, gunitado, limpieza, producción, proyección, talud, capa
Relación comercial: ADMON: Conselleria, 45.29, Alicante, 45.95, Andalucía, 45.82, Aragón, 46.01, Asturias, 46.37, Baleares, 45.66, Canarias, 45.55, Cantabria, 45.72, Castellón, 45.53, Castilla - La Manc, 45.49, Castilla y León, 45.73, Cataluña, 46.18, Comunitat Valencia, 45.75, Extremadura, Galicia, 45.7, Madrid (Comunidad, 46.34, Murcia (Región), 45.69, Navarra (Comunidad, País Vasco, 46.53, Rioja, La, 45.96, Valencia, 45.64

| Medición | Uds. | Largo | Alto | Parcial |
|---|---|---|---|---|
| Zona exterior descalzada | 1 | 20 | 3 | 60.00 |
| Total |  |  |  | 60 |

**U03GC010** m3 GRAVA-CEMENTO GC1 BASE SECCIÓN COMPLETA (12/02/2019)
180 m3 × 25.39 (26.17 con costes indirectos) = 4710.60
Grava-cemento en base de sección completa, fabricada en central, tipo GC1, puesta en obra, extendida, compactada, incluso preparación de la superficie de asiento, en capas de 15/25 cm de espesor, excepto cemento. Desgaste de los ángeles de los áridos < 30. Árido con marcado CE y DdP (Declaración de prestaciones) según Reglamento (UE) 305/2011.

| Código | Ud | Descripción | Rendimiento | Precio | Importe |
|---|---|---|---|---|---|
| O01OA020 | h | Capataz | 0.015 | 21.39 | 0.32 |
| O01OA030 | h. | Oficial primera | 0.015 | 18.5 | 0.28 |
| O01OA070 | h | Peón ordinario | 0.03 | 14.5 | 0.44 |
| M05PN010 | h. | Pala cargadora neumáticos 85 CV/1,2m3 | 0.015 | 31.86 | 0.48 |
| M07CB020 | h | Camión basculante 4x4 de 14 t | 0.03 | 32.870587920203 | 0.99 |
| M03GC010 | h | Planta discontínua grava-cemento 160 t/h (maquinaria) | 0.015 | 88.42158149998 | 1.33 |
| M08EC010 | h | Extendedora grava-cemento 150 cv (maquinaria) | 0.015 | 132.74237421745 | 1.99 |
| M08RN040 | h | Rodillo compactador mixto 14 t a=214 cm (maquinaria) | 0.015 | 50.840909335659 | 0.76 |
| M08CA110 | h | Cisterna camión 10.000 l. (maquinaria) | 0.002 | 15.370274911272 | 0.03 |
| P01AF211 | t | Árido machaqueo 6/12 mm D.A.<30 (material) | 1.1 | 7.1801284230927 | 7.90 |
| P01AF010 | t | Zahorra natural ZN(50)/ZN(20), IP=0 (material) | 1 | 4.3100770896281 | 4.31 |
| M07W041 | t | km transporte G-C (maquinaria) | 51.78 | 0.120002146347 | 6.21 |
| %0100 | % | Medios auxiliares | 1 % | 25.04 | 0.25 |
| %PM0040 | % | Pequeño material | 0.4 % | 25.29 | 0.10 |
|  |  | Total |  |  | 25.39 |

Claves: preparación, central, marco, base, compacto, superficie, círculo, sección, asiento, fabricación, capa, ángel, cemento, desgaste

| Medición | Uds. | Largo | Ancho | Alto | Parcial |
|---|---|---|---|---|---|
| Zona exterior descalzada | 1 | 20 | 3 | 3 | 180.00 |
| Total |  |  |  |  | 180 |

**REHP31aab** m REPARACIÓN DE ARMADURA CON CORROSIÓN
100 m × 77.78 (80.18 con costes indirectos) = 8018.00

| Medición | Uds. | Parcial |
|---|---|---|
| Pilares, muros, vigas, forjados | 100 | 100.00 |
| Total |  | 100 |

**EHK010** m² PICADO CON MARTILLO ELÉCTRICO, ELIMINANDO EL HORMIGÓN EN MAL ESTADO HASTA LLEGAR A LAS ARMADURAS, PARA LA PREPARACIÓN DE LA SUPE (12/02/2019)
1236 m² × 24.03 (24.77 con costes indirectos) = 30615.72
Picado de cara inferior de forjados y caras laterales e inferiores de vigas, con martillo eléctrico tipo HILTI TE-30 o equivalente con cincel de pala estrecha que garantice una presión alta en la punta "Cincel plano delgado SDS Plus (TE-C) de alto rendimiento (poligonal) para tareas de picado controlado de hormigón y mampostería" de Hilti., eliminando el hormigón hasta llegar a las armaduras, para la preparación de la superficie de hormigón estructural, para proceder posteriormente a la aplicación de chorreado abrasivo y productos reparadores y protectores en estructura de hormigón armado, y carga manual de los restos generados sobre camión o contenedor.
Incluye: Marcado de la zona a sanear. Picado de la superficie con martillo eléctrico. Limpieza de la superficie soporte. Retirada y acopio de los restos generados. Carga manual de los restos generados sobre camión o contenedor.

| Código | Ud | Descripción | Rendimiento | Precio | Importe |
|---|---|---|---|---|---|
| mq05mai040 | h | Martillo eléctrico. (maquinaria) | 0.655 | 2.640047219633 | 1.73 |
| mq08gel010k | h | Grupo electrógeno insonorizado, trifásico, de 45 kVA de potencia. | 0.655 | 4.5300810245975 | 2.97 |
| O01OA060 | h | Peón especializado | 0.633 | 15.5 | 9.81 |
| O01OA070 | h | Peón ordinario | 0.633 | 14.5 | 9.18 |
| %0100 | % | Medios auxiliares | 1 % | 23.69 | 0.24 |
| %PM0040 | % | Pequeño material | 0.4 % | 23.93 | 0.10 |
|  |  | Total |  |  | 24.03 |

Relación comercial: ADMON: Conselleria, 22.83, Alicante, 25.33, Andalucía, 24.85, Aragón, 25.55, Asturias, 26.86, Baleares, 24.23, Canarias, 23.78, Cantabria, 24.46, Castellón, 23.7, Castilla - La Manc, 23.58, Castilla y León, 24.49, Cataluña, 26.17, Comunitat Valencia, 24.56, Extremadura, 23.56, Galicia, 24.37, Madrid (Comunidad, 26.73, Murcia (Región), 24.32, Navarra (Comunidad, 26.2, País Vasco, 27.44, Rioja, La, 25.37, Valencia, 24.15

| Medición | Uds. | Parcial |
|---|---|---|
| Forjado y vigas planta primera |  |  |
| Forjado anillo izquierda zona central | 38 | 38.00 |
| Forjado y anillo derecha zona central | 38 | 38.00 |
| Forjado y anillos anillo izquierda zona superior | 30 | 30.00 |
| Forjado y vigas anillo derecha zona superior | 30 | 30.00 |
| Forjado zona central | 38 | 38.00 |
| Forjado Central escenario | 20 | 20.00 |
| Planta bajo cubierta y cubierta inferior |  |  |
| Forjados y vigas | 612 | 612.00 |
| Planta bajo cubierta 2 |  |  |
| Forjados y vigas | 110 | 110.00 |
| Cubierta |  |  |
| Forjados y vigas | 320 | 320.00 |
| Subtotal |  | 1236.00 |
| Total |  | 1236 |

**EHK040** m² PROYECCIÓN EN SECO DE CHORRO DE PARTÍCULAS DE MATERIAL ABRASIVO FORMADO POR PARTÍCULAS DE SILICATO DE ALUMINIO, PARA EL SANEADO (12/02/2019)
1495 m² × 10.46 (10.78 con costes indirectos) = 16116.10
Proyección en seco de chorro de partículas de material abrasivo formado por partículas de silicato de aluminio, para el saneado de armaduras de acero y superficie ed hormigón, para proceder posteriormente a la aplicación de productos de reparación y/o protección, eliminando la suciedad superficial, la herrumbre y toda sustancia que pueda disminuir la adherencia entre las armaduras y el material de reparación a aplicar, hasta alcanzar un grado de preparación Sa 2 ½ según UNE-EN ISO 8501-1, y carga manual de los restos generados sobre camión o contenedor.
Incluye: Aplicación del disolvente de grasas. Portes, montaje y preparación del equipo. Aplicación mecánica del chorro de abrasivo. Desmontaje del equipo. Limpieza de la superficie soporte. Retirada y acopio del material proyectado y los restos generados. Carga del material proyectado y los restos generados sobre camión o contenedor.

| Código | Ud | Descripción | Rendimiento | Precio | Importe |
|---|---|---|---|---|---|
| mt08lim050 | l | Disolvente de tricloroetileno, para aceites, grasas y resinas. (material) | 0.1 | 9.0801624069195 | 0.91 |
| mt08lim010a | kg | Abrasivo para limpieza mediante chorro a presión, formado por partículas de silicato de aluminio. | 3.5 | 0.2400042926939 | 0.84 |
| mq08lch010 | h | Equipo de chorro de arena a presión. (maquinaria) | 0.471 | 2.6900481139442 | 1.27 |
| O01OA060 | h | Peón especializado | 0.471 | 15.5 | 7.30 |
| %0100 | % | Medios auxiliares | 1 % | 10.32 | 0.10 |
| %PM0040 | % | Pequeño material | 0.4 % | 10.42 | 0.04 |
|  |  | Total |  |  | 10.46 |

Relación comercial: ADMON: Conselleria, 9.57, Alicante, 11.44, Andalucía, 11.07, Aragón, 11.62, Asturias, 12.57, Baleares, 10.62, Canarias, 10.28, Cantabria, 10.79, Castellón, 10.23, Castilla - La Manc, 10.14, Castilla y León, 10.81, Cataluña, 12.07, Comunitat Valencia, 10.87, Extremadura, 10.13, Galicia, 10.72, Madrid (Comunidad, 12.47, Murcia (Región), 10.69, Navarra (Comunidad, 12.09, País Vasco, 13.01, Rioja, La, 11.47, Valencia, 10.55

| Medición | Uds. | Largo | Parcial |
|---|---|---|---|
| Entreplanta |  |  |  |
| Losas junto escaleras | 2 | 6.5 | 13.00 |
| Losas contrapesadas | 2 | 10 | 20.00 |
| Losas anillo exterior | 2 | 14 | 28.00 |
| Losa anillo interior | 1 | 55 | 55.00 |
| Forjado y vigas planta primera |  |  |  |
| Forjado anillo izquierda zona central | 38 |  | 38.00 |
| Forjado y anillo derecha zona central | 38 |  | 38.00 |
| Forjado y anillos anillo izquierda zona superior | 30 |  | 30.00 |
| Forjado y vigas anillo derecha zona superior | 30 |  | 30.00 |
| Losa y vigas anillo centro zona superior | 112 |  | 112.00 |
| Losa superior izquierda | 9 |  | 9.00 |
| Losa superior derecha | 12 |  | 12.00 |
| Forjado zona central | 38 |  | 38.00 |
| Losas zona central | 10 |  | 10.00 |
| Forjado central escenario | 20 |  | 20.00 |
| Planta bajo cubierta y cubierta inferior |  |  |  |
| Forjados y vigas | 612 |  | 612.00 |
| Planta bajo cubierta 2 |  |  |  |
| Forjados y vigas | 110 |  | 110.00 |
| Cubierta |  |  |  |
| Forjados y vigas | 320 |  | 320.00 |
| Subtotal |  |  | 1495.00 |
| Total |  |  | 1495 |

**REHP.3ba** m2 INHIBIDOR CORROSIÓN MIGRATORIO
1495 m2 × 12.88 (13.28 con costes indirectos) = 19853.60

| Medición | Uds. | Largo | Parcial |
|---|---|---|---|
| Entreplanta |  |  |  |
| Losas junto escaleras | 2 | 6.5 | 13.00 |
| Losas contrapesadas | 2 | 10 | 20.00 |
| Losas anillo exterior | 2 | 14 | 28.00 |
| Losa anillo interior | 1 | 55 | 55.00 |
| Forjado y vigas planta primera |  |  |  |
| Forjado anillo izquierda zona central | 38 |  | 38.00 |
| Forjado y anillo derecha zona central | 38 |  | 38.00 |
| Forjado y anillos anillo izquierda zona superior | 30 |  | 30.00 |
| Forjado y vigas anillo derecha zona superior | 30 |  | 30.00 |
| Losa y vigas anillo centro zona superior | 112 |  | 112.00 |
| Losa superior izquierda | 9 |  | 9.00 |
| Losa superior derecha | 12 |  | 12.00 |
| Forjado zona central | 38 |  | 38.00 |
| Losas zona central | 10 |  | 10.00 |
| Forjado central escenario | 20 |  | 20.00 |
| Planta bajo cubierta y cubierta inferior |  |  |  |
| Forjados y vigas | 612 |  | 612.00 |
| Planta bajo cubierta 2 |  |  |  |
| Forjados y vigas | 110 |  | 110.00 |
| Cubierta |  |  |  |
| Forjados y vigas | 320 |  | 320.00 |
| Subtotal |  |  | 1495.00 |
| Total |  |  | 1495 |

**EHO020** m² IMPRIMACIÓN ACTIVA DE DOS COMPONENTES A BASE DE RESINA EPOXI, (12/02/2019)
1236 m² × 10.87 (11.2 con costes indirectos) = 13843.20
Revestimiento de adherencia entre hormigones en reparaciones a base de resinas epoxi sin disolventes, de baja viscosidad, para garantizar una perfecta adherencia entre el recrecido fresco y el forjado existente, que cumpla con los requerimientos de la norma EN 1504-7, tipo BETOPOX® 93 o equivalente técnico, aplicado manualmente mediante brocha, rodillo o pistola adecuada una capa de espesor no inferior de 0,5 mm. asegurandose que el producto cubra bien las irregularidades del soporte, incluso espolvoreo de árido de sílice de máximo 9mm de diámtero con el produto en fresco, para garntizar la adherecnia en zonas de cerámica. El mortero de reparación se deberá aplicar mientras la capa de adherencia permanece fresca (húmedo sobre húmedo) no utilizar nunca después de los tiempos máximos de espera que marque el fabricante que dependen de la temperatura ambiente. Totalmente ejecutado siguiendo las especificaciones de la ficha técnica del fabricante. Incluso parte proporcional como andamios y medios de seguridad precisos.
Incluye: Limpieza de la superficie soporte. Preparación de la mezcla. Aplicación del producto.

| Código | Ud | Descripción | Rendimiento | Precio | Importe |
|---|---|---|---|---|---|
| mt09reh040b | kg | Imprimación activa de dos componentes a base de resina epoxi, de color rojo, impermeable al agua, al oxígeno, a los cloruros y a (material) | 0.4 | 18.830336797609 | 7.53 |
| O01OA060 | h | Peón especializado | 0.188 | 15.5 | 2.91 |
| gs24 | kg | arido de sílice 4-8 mm (material) | 1 | 0.2800050081429 | 0.28 |
| %0100 | % | Medios auxiliares | 1 % | 10.72 | 0.11 |
| %PM0040 | % | Pequeño material | 0.4 % | 10.83 | 0.04 |
|  |  | Total |  |  | 10.87 |

Relación comercial: ADMON: Conselleria, 10.51, Alicante, 11.26, Andalucía, 11.11, Aragón, 11.33, Asturias, 11.72, Baleares, 10.93, Canarias, 10.8, Cantabria, 11, Castellón, 10.78, Castilla - La Manc, 10.75, Castilla y León, 11.01, Cataluña, 11.51, Comunitat Valencia, 11.03, Extremadura, 10.74, Galicia, 10.97, Madrid (Comunidad, 11.69, Murcia (Región), 10.96, Navarra (Comunidad, 11.52, País Vasco, 11.89, Rioja, La, 11.27, Valencia, 10.91

| Medición | Uds. | Parcial |
|---|---|---|
| Forjado y vigas planta primera |  |  |
| Forjado anillo izquierda zona central | 38 | 38.00 |
| Forjado y anillo derecha zona central | 38 | 38.00 |
| Forjado y anillos anillo izquierda zona superior | 30 | 30.00 |
| Forjado y vigas anillo derecha zona superior | 30 | 30.00 |
| Forjado zona central | 38 | 38.00 |
| Forjado central escenario | 20 | 20.00 |
| Planta bajo cubierta y cubierta inferior |  |  |
| Forjados y vigas | 612 | 612.00 |
| Planta bajo cubierta 2 |  |  |
| Forjados y vigas | 110 | 110.00 |
| Cubierta |  |  |
| Forjados y vigas | 320 | 320.00 |
| Subtotal |  | 1236.00 |
| Total |  | 1236 |

**REHR.3abab** m2 RECRECIDO INFERIOR DE FORJADO (12/02/2019)
1236 m2 × 47.74 (49.21 con costes indirectos) = 60823.56
Refuerzo de forjado mediante recrecido de su canto por su cara inferior, con mortero estrcutral PROPAM® REPAR TECHNO SR o equivalente técnico, armado a base de mallazo electrosoldado ME 10x10-ø8 , de 4cm de espesor, con conectores para absorber el rasante entre los hormigones viejo y nuevo, El recrecido se deberá ejecutar sobre la resina del puente de unión aplicado previamente en fresco, comprobando en cualquier caso que la resina mantiene pegajosidad en el momento de la colocación. En caso contrario será necesario realizar una nueva y ligera aplicación del puente de unión, que será por cuenta del contratista. Totalmente ejecutado siguiendo las especificaciones de la ficha técnica del fabricante. Incluso parte proporcional como andamios y medios de seguridad precisos.

| Código | Ud | Descripción | Rendimiento | Precio | Importe |
|---|---|---|---|---|---|
| O01OB130 | h | Oficial 1ª cerrajero | 0.282 | 18.5 | 5.22 |
| PEAM.3aac | m2 | Mallazo ME 500 T 15x15 ø 8-8 | 1.05 | 3.8800693985515 | 4.07 |
| PEAA.3ck | kg | Acero corru B 500 SD ø6-25 | 1.1 | 0.9200164553266 | 1.01 |
| O01OA060 | h | Peón especializado | 0.282 | 15.5 | 4.37 |
| MMMD.1aa | h | Martll picador 80mm | 0.08 | 2.9900534798116 | 0.24 |
| MMMA.4ba | h | Compr diésel 4m3 | 0.08 | 2.7900499025667 | 0.22 |
| mq06gun010 | h | Gunitadora de hormigón por vía húmeda 33 kW. (maquinaria) | 0.282 | 12.220218569665 | 3.45 |
| PBPC.2bbbamc | kg | Propam Repar Techno SR (material) | 75 | 0.3800067967654 | 28.50 |
| %0100 | % | Medios auxiliares | 1 % | 47.08 | 0.47 |
| %PM0040 | % | Pequeño material | 0.4 % | 47.55 | 0.19 |
|  |  | Total |  |  | 47.74 |

Relación comercial: ADMON: Conselleria, 47.21, Alicante, 48.33, Andalucía, 48.1, Aragón, 48.42, Asturias, 49, Baleares, 47.83, Canarias, 47.63, Cantabria, 47.93, Castellón, 47.6, Castilla - La Manc, 47.55, Castilla y León, 47.94, Cataluña, 48.7, Comunitat Valencia, 47.98, Extremadura, 47.54, Galicia, 47.89, Madrid (Comunidad, 48.94, Murcia (Región), 47.87, Navarra (Comunidad, 48.71, País Vasco, 49.27, Rioja, La, 48.34, Valencia, 47.79

| Medición | Uds. | Parcial |
|---|---|---|
| Forjado y vigas planta primera |  |  |
| Forjado anillo izquierda zona central | 38 | 38.00 |
| Forjado y anillo derecha zona central | 38 | 38.00 |
| Forjado y anillos anillo izquierda zona superior | 30 | 30.00 |
| Forjado y vigas anillo derecha zona superior | 30 | 30.00 |
| Forjado zona central | 38 | 38.00 |
| Forjado central escenario | 20 | 20.00 |
| Planta bajo cubierta y cubierta inferior |  |  |
| Forjados y vigas | 612 | 612.00 |
| Planta bajo cubierta 2 |  |  |
| Forjados y vigas | 110 | 110.00 |
| Cubierta |  |  |
| Forjados y vigas | 320 | 320.00 |
| Subtotal |  | 1236.00 |
| Total |  | 1236 |

**R06HS010** m2 REVESTIMIENTO SUPERFICIE MICROFISURADA
259 m2 × 14.73 (15.18 con costes indirectos) = 3931.62

| Medición | Uds. | Largo | Parcial |
|---|---|---|---|
| Entreplanta |  |  |  |
| Losas junto escaleras | 2 | 6.5 | 13.00 |
| Losas contrapesadas | 2 | 10 | 20.00 |
| Losas anillo exterior | 2 | 14 | 28.00 |
| Losa anillo interior | 1 | 55 | 55.00 |
| Planta primera |  |  |  |
| Losa y vigas anillo centro zona superior | 112 |  | 112.00 |
| Losa superior izquierda | 9 |  | 9.00 |
| Losa superior derecha | 12 |  | 12.00 |
| Losas zona central | 10 |  | 10.00 |
| Subtotal |  |  | 259.00 |
| Total |  |  | 259 |

**EHK020** m² PROYECCIÓN DE CHORRO DE AGUA Y MATERIAL ABRASIVO FORMADO POR PARTÍCULAS DE SILICATO DE ALUMINIO PARA LA PREPARACIÓN DE LA SUPERF
639 m² × 7.65 (7.89 con costes indirectos) = 5041.71

| Medición | Uds. | Parcial |
|---|---|---|
| Forjado y vigas planta primera |  |  |
| Forjado anillo izquierda zona central | 38 | 38.00 |
| Forjado y anillo derecha zona central | 38 | 38.00 |
| Forjado y anillos anillo izquierda zona superior | 30 | 30.00 |
| Forjado y vigas anillo derecha zona superior | 30 | 30.00 |
| Forjado zona central | 38 | 38.00 |
| Losas zona central | 10 | 10.00 |
| Losa inclinada platea | 110 | 110.00 |
| Forjado central escenario | 20 | 20.00 |
| Planta bajo cubierta y cubierta inferior |  |  |
| Forjados y vigas | 325 | 325.00 |
| Subtotal |  | 639.00 |
| Total |  | 639 |

**REHR.3abaa** m2 RECRECIDO SUPERIOR FORJADO (12/02/2019)
314 m2 × 35.38 (36.47 con costes indirectos) = 11451.58
Refuerzo de forjado mediante recrecido de su capa superior con micro-hormigón aligerado para la ejecución de recrecidos estructurales PROPAM® RECRECIDO LIGERO AR o equivalente técnico, armado a base de mallazo electrosoldado ME 10x10-ø8, de 5cm de espesor, con conectores para absorber el rasante entre los hormigones viejo y nuevo, incluso debastado mecánico previo de la cara superior del forjado con máquina disco de diamante conecta a aspirador industrial, dejando la superficie del árido vista y limpieza general de la superficie tras el debastado y aspiración del polvo que se haya podido producir anteriormente. Incluso limpieza previa del soporte antes del vertido, incluso vertido, vibrado, curado, totalmente ejecutado siguiendo las especificaciones de la ficha técnica del fabricante.

| Código | Ud | Descripción | Rendimiento | Precio | Importe |
|---|---|---|---|---|---|
| O01OB130 | h | Oficial 1ª cerrajero | 0.019 | 18.5 | 0.35 |
| O01OA030 | h. | Oficial primera | 0.16 | 18.5 | 2.96 |
| O01OA060 | h | Peón especializado | 0.188 | 15.5 | 2.91 |
| PEAM.3aac | m2 | Mallazo ME 500 T 15x15 ø 8-8 | 1.05 | 3.8800693985515 | 4.07 |
| PEAA.3ck | kg | Acero corru B 500 SD ø6-25 | 1.1 | 0.9200164553266 | 1.01 |
| MMMD.1aa | h | Martll picador 80mm | 0.08 | 2.9900534798116 | 0.24 |
| MMMA.4ba | h | Compr diésel 4m3 | 0.08 | 2.7900499025667 | 0.22 |
| PBPC.2bbbamp | kg | Micro-hormigón aligerado (material) | 55 | 0.3800067967654 | 20.90 |
| MMMH.5c | h | Vibrador gasolina aguja ø30-50mm | 0.141 | 1.340023967541 | 0.19 |
| MMMH.123a |  | Maq. bombeo y amasado duo mix (maquinaria) | 0.141 | 14.460258634808 | 2.04 |
| %0100 | % | Medios auxiliares | 1 % | 34.89 | 0.35 |
| %PM0040 | % | Pequeño material | 0.4 % | 35.24 | 0.14 |
|  |  | Total |  |  | 35.38 |

Relación comercial: ADMON: Conselleria, 35.03, Alicante, 35.77, Andalucía, 35.62, Aragón, 35.83, Asturias, 36.22, Baleares, 35.44, Canarias, 35.31, Cantabria, 35.51, Castellón, 35.29, Castilla - La Manc, 35.26, Castilla y León, 35.52, Cataluña, 36.02, Comunitat Valencia, 35.54, Extremadura, 35.25, Galicia, 35.48, Madrid (Comunidad, 36.19, Murcia (Región), 35.47, Navarra (Comunidad, 36.03, País Vasco, 36.39, Rioja, La, 35.78, Valencia, 35.42

| Medición | Uds. | Parcial |
|---|---|---|
| Forjado y vigas planta primera |  |  |
| Forjado anillo izquierda zona central | 38 | 38.00 |
| Forjado y anillo derecha zona central | 38 | 38.00 |
| Forjado y anillos anillo izquierda zona superior | 30 | 30.00 |
| Forjado y vigas anillo derecha zona superior | 30 | 30.00 |
| Forjado zona central | 38 | 38.00 |
| Losas zona central | 10 | 10.00 |
| Losa inclinada platea | 110 | 110.00 |
| Forjado central escenario | 20 | 20.00 |
| Subtotal |  | 314.00 |
| Total |  | 314 |

**REHR.1eabb** m REFUERZO VIGA MEDIANTE RECRECIDO 5-7CM (12/02/2019)
217.8 m × 214.08 (220.67 con costes indirectos) = 48061.93
Refuerzo, con mortero R4 sulforresistente PROPAM REPAR TECHNO FLUID o equivalente técnico, de viga con un cuelgue , mediante un recrecido de 7 cm en la cara inferior y/o superior, 5 cm en las caras laterales, generando una sección de hasta 40 cm x 70 cm, con una cuantía de acero B500S de 25 kg/ml, incluso ejecución de taladros pasantes en viga para colocación de cercos nuevos, cerrados en el canto de la viga, dispuestos según planos , e inyectados con resina epoxy PROPAM NF EPO o equivalente, incluso picado y saneo, hasta 2, 3 cm de espesor , de las caras de la viga que vayan a ser afectadas por el recrecido, imprimación con resina epoxi de la superficie, encofrado y curado, incluso ejecución de taladros pasantes en pilares existentes para continuidad del armado de la viga y de anclajes de conexión a pilares extremos, todos inyectados con resina epoxy PROPAM NF EPO o equivalente, ejecutados según ficha técnica de fabricante. Incluido encofrado de viga de cuelgue e inyección o bombeo del mortero de recrecido.Incluso apeo de la viga y de los paños que apoyan en la viga. Incluido la protección de la zona de trabajo y limpieza de los restos generados.

| Código | Ud | Descripción | Rendimiento | Precio | Importe |
|---|---|---|---|---|---|
| O01OA030 | h. | Oficial primera | 0.495 | 18.5 | 9.16 |
| O01OA060 | h | Peón especializado | 1.211 | 15.5 | 18.77 |
| O01OB030 | h | Oficial 1ª ferralla | 0.265 | 18.5 | 4.90 |
| MMMA20a | h | Taladradora mecánica | 0.941 | 1.6500295122706 | 1.55 |
| MMMD.1aa | h | Martll picador 80mm | 0.181 | 2.9900534798116 | 0.54 |
| MMML.6a | h | Equipo de inyección resinas | 0.941 | 1.1500205691583 | 1.08 |
| PBUA54c | u | Cartucho 410 ml Resina de epoxi-acrilato | 2 | 10.140181366318 | 20.28 |
| PBUA54cd | kg | Mortero sulforresistente (material) | 180 | 0.4700084065256 | 84.60 |
| PEAA.3ck | kg | Acero corru B 500 SD ø6-25 | 25 | 0.9200164553266 | 23.00 |
| PBUW.5a | kg | Alambre reco n.13ø2.0mm mazos5kg (material) | 0.099 | 2.8000500814289 | 0.28 |
| REHL.1ab | m2 | Picado 3-4cm superficie hormigón. | 0.8 | 14.38 | 11.50 |
| EEHF.5a | m | Encofrado de viga de canto de hasta 0.80m de ancho y un cuelgue máximo de 25cm, incluso desencofrado, limpieza y almacenamiento. (material) | 0.8 | 13.450240569721 | 10.76 |
| DDCA.1a | m2 | Montaje y desmontaje apeo | 1 | 23.62 | 23.62 |
| MMMH.123a |  | Maq. bombeo y amasado duo mix | 0.075 | 14.460258634808 | 1.08 |
| %0100 | % | Medios auxiliares | 1 % | 211.12 | 2.11 |
| %PM0040 | % | Pequeño material | 0.4 % | 213.23 | 0.85 |
|  |  | Total |  |  | 214.08 |

Relación comercial: ADMON: Conselleria, 209.44, ADMON: Conselleria VOPVT, 214.7, Alicante, 220.96, Andalucía, 219.57, Aragón, 223.07, Asturias, 229.44, Baleares, 216.56, Canarias, 214.36, Cantabria, 217.71, Castellón, 215.47, Castilla - La Manc, 211.85, Castilla - La Mancha, 215.67, Castilla y León, 217.83, Cataluña, 226.12, Comunitat Valencia, 215.38, Comunitat Valenciana, 216.94, Extremadura, 213.35, Galicia, 217.25, Madrid (Comunidad, 223.1, Madrid (Comunidad de), 219.79, Murcia (Región), 217.01, Navarra (Comunidad, 221.21, Navarra (Comunidad Foral, 219.1, País Vasco, 232.28, Rioja, La, 222.16, Valencia, 216.69

| Medición | Largo | Parcial |
|---|---|---|
| Forjado PB |  |  |
| M'16-M'17 | 2.1 | 2.10 |
| M'17-M'0 | 4.6 | 4.60 |
| Ñ16-Ñ17 | 2.1 | 2.10 |
| Ñ17-Ñ0 | 5 | 5.00 |
| T4'-T5 | 2 | 2.00 |
| M5-M5' | 2.5 | 2.50 |
| T7-T7' | 2.1 | 2.10 |
| Forjados P1 |  |  |
| Ñ0-Ñ1 | 2.1 | 2.10 |
| P16-P17 | 2.1 | 2.10 |
| P17-P0 | 5 | 5.00 |
| P0-P1 | 2.1 | 2.10 |
| VIGA ESCENARIO 1 | 5.5 | 5.50 |
| VIGA ESCENARIO 2 | 5.5 | 5.50 |
| VIGA ESCENARIO 3 | 5.5 | 5.50 |
| VIGA ESCENARIO 4 | 5.5 | 5.50 |
| VIGA ESCENARIO 5 | 5.5 | 5.50 |
| VIGA ESCENARIO 6 | 5.5 | 5.50 |
| Forjado Entreplanta |  |  |
| M'0-M'1' | 2 | 2.00 |
| S'0-S'1' | 2 | 2.00 |
| M'1'-M'2' | 3.2 | 3.20 |
| S'1'-S'2' | 3.2 | 3.20 |
| M4'-M5 | 2 | 2.00 |
| T5-T5' | 2.5 | 2.50 |
| M5'-M6' | 2.5 | 2.50 |
| T5'-T6' | 2.5 | 2.50 |
| M6'-M7 | 2.5 | 2.50 |
| T6'-T7 | 2.5 | 2.50 |
| M7-M7' | 2.1 | 2.10 |
| M4'-M5 | 2 | 2.00 |
| T4'-T5 | 2 | 2.00 |
| M5-M5' | 2.5 | 2.50 |
| T5-T5' | 2.5 | 2.50 |
| M5'-M6' | 2.5 | 2.50 |
| T5'-T6' | 2.5 | 2.50 |
| M6'-M7 | 2.5 | 2.50 |
| T6'-T7' | 2.5 | 2.50 |
| M7-M7' | 2.1 | 2.10 |
| T7-T7' | 2.1 | 2.10 |
| VIGA ESCENARIO 1 | 7 | 7.00 |
| VIGA ESCENARIO 2 | 7 | 7.00 |
| Forjado Bajo Cubierta |  |  |
| Ñ16-Ñ17 | 3 | 3.00 |
| P16-P17 | 3 | 3.00 |
| Q16-Q17 | 3 | 3.00 |
| R16-R17 | 3 | 3.00 |
| Ñ17-Ñ0 | 4.5 | 4.50 |
| P17-P0 | 4.5 | 4.50 |
| Q17-Q0 | 4.5 | 4.50 |
| R17-R0 | 4.5 | 4.50 |
| Cubierta |  |  |
| Viga Cubierta Escenario 1.1 | 7.2 | 7.20 |
| Viga Cubierta Escenario 1.2 | 2.5 | 2.50 |
| Viga Cubierta Escenario 2.1 | 7.2 | 7.20 |
| Viga Cubierta Escenario 2.2 | 2.5 | 2.50 |
| Viga Cubierta Escenario 3 | 10 | 10.00 |
| Viga Cubierta Escenario 4 | 10 | 10.00 |
| Viga Cubierta Escenario 5 | 10.5 | 10.50 |
| Viga Cubierta Escenario 6 | 9 | 9.00 |
| Subtotal |  | 217.80 |
| Total |  | 217.8 |

**REHP31aabd** m2 REPARACIÓN LOSAS Y VIGAS ESCALERA (12/02/2019)
54 m2 × 192.05 (197.97 con costes indirectos) = 10690.38
Reparación de de hormigón armado en vigas planas y vigas de cuelgue de forjado y caras inferiores y laterales de losas en znacas y mesetas de escalera, hasta una altura de 4,80, con daños por corrosión de sus armaduras consistente en: Picado del revestimiento de hormigón hasta 8 cm de profundidad descubriendo totalmente el perímetro de la armadura oxidada en la longitud necesaria hasta encontrar el acero sano, eliminación del hormigón deteriorado en contacto con la armadura corroída hasta llegar a hormigón sano y estructuralmente resistente, limpieza de las armaduras mediante chorreado de arena de sílice o granalla hasta un grado D Sa 2 1/2 según UNE EN ISO 8501 eliminando la corrosión que presenten en toda su longitud, se incluye la adición por soldadura a los extremos sanos de una barra de acero del mismo diámetro en caso de que la la armadura corroída haya perdido sección resistente no despreciable (pérdida de sección superior al 10%), se incluye la reposición de estribos en caso de que hayna perdido una sección > 10%, limpieza de la superficie de HA dejándola sólida y libre de material disgregado mediante chorreado abrasivo de toda la superficie de hormigón, hasta que quede con una micro-rugosidad superficial de 50-70 micras y después al lavado con agua dulce a presión 150-200 kg/m2 de la superficie, incluso humectación del soporte a saturación 24 horas antes de la aplicación del mortero de reparación, repitiendo la humectación 2 horas antes de la aplicación del mortero. Regeneración de la sección del pilar mediante un mortero de reparación estructural sulforresistente, aplicado con llana, paleta o con máquina de proyección, que cumpla UNE-EN 1504-3 como tipo R4 (máximas características mecánicas), UNE-EN 1504-7 como pasivador de armaduras y UNE-EN 1504-2 como protector superficial del hormigón, tipo PROPAM REPAR TECHNO SR. o equivalente técnico. Incluso curado del mortero. incluso acabado con llana una vez haya comenzado el fraguado. Incluso apeo de los paños que apoyan en la viga,protección de la zona de trabajo, limpieza de los restos generados. Totalmente ejecutado siguiendo las indicaciones expresadas en los planos y pliego, las prescripciones de los fabricantes y las directrices de la Dirección Facultativa.

| Código | Ud | Descripción | Rendimiento | Precio | Importe |
|---|---|---|---|---|---|
| REHL.2d | m2 | SANEADO C/CHORRO ARE SUPF H | 2 | 11.12 | 22.24 |
| REHL.1a | m2 | Picado 8cm superficie hormigón. (material; 12/02/2019) | 1 | 30.17 | 30.17 |
| REHL.1d | m2 | Cepillado superficie hormigón | 1 | 11.28 | 11.28 |
| REHL.2e | m2 | Saneado c/chorro agua supf H | 1 | 5 | 5.00 |
| O01OA030 | h. | Oficial primera | 0.188 | 18.5 | 3.48 |
| PBPM23a | kg | Mto repar tixotrópico R4 | 120 | 0.7800139512552 | 93.60 |
| DDCA.1a | m2 | Montaje y desmontaje apeo | 1 | 23.62 | 23.62 |
| %0100 | % | Medios auxiliares | 1 % | 189.39 | 1.89 |
| %PM0040 | % | Pequeño material | 0.4 % | 191.28 | 0.77 |
|  |  | Total |  |  | 192.05 |

Claves: areno, mecánico, alto, aplicación, disolución, desprendimiento, recubrimiento, mortero, paramento, hormigón, protección, dispersión, medio, reparación, retracción, sanear, resistencia, corrosión, fisura, armadura, construcción, aceite, frente, acrílico
Relación comercial: ADMON: Conselleria, 187.36, Alicante, 195.24, Andalucía, 194.34, Aragón, 196.94, Asturias, 201.62, Baleares, 192.12, Canarias, 190.49, Cantabria, 192.94, Castellón, 191.28, Castilla - La Manc, 189.8, Castilla y León, 193.03, Cataluña, 199.17, Comunitat Valencia, 193.35, Extremadura, 189.73, Galicia, 192.61, Madrid (Comunidad, 201.16, Murcia (Región), 192.43, Navarra (Comunidad, 199.27, País Vasco, 203.76, Rioja, La, 196.26, Valencia, 192.33

| Medición | Uds. | Largo | Parcial |
|---|---|---|---|
| Escalera izquierda | 1 | 27 | 27.00 |
| Escalera derecha | 1 | 27 | 27.00 |
| Subtotal |  |  | 54.00 |
| Total |  |  | 54 |

**REHP31aabb** m REPARACIÓN DE PILAR HA (12/02/2019)
61.5 m × 232.06 (239.21 con costes indirectos) = 14711.42
Reparación de todas las caras de pilar de hormigón armado, de dimensiones máximas 50 x 50, hasta una altura de 4,80, con daños por corrosión de sus armaduras consistente en: Picado del revestimiento de hormigón hasta 8 cm de profundidad descubriendo totalmente el perímetro de la armadura oxidada en la longitud necesaria hasta encontrar el acero sano, eliminación del hormigón deteriorado en contacto con la armadura corroída hasta llegar a hormigón sano y estructuralmente resistente, limpieza de las armaduras mediante chorreado de arena de sílice o granalla hasta un grado D Sa 2 1/2 según UNE EN ISO 8501 eliminando la corrosión que presenten en toda su longitud, se incluye la adición por soldadura a los extremos sanos de una barra de acero del mismo diámetro en caso de que la la armadura corroída haya perdido sección resistente no despreciable (pérdida de sección superior al 10%), se incluye la reposición de estribos en caso de que hayan perdido una sección > 10%, limpieza de la superficie de HA dejándola sólida y libre de material disgregado mediante chorreado abrasivo de toda la superficie de hormigón, hasta que quede con una micro-rugosidad superficial de 50-70 micras y después al lavado con agua dulce a presión 150-200 kg/m2 de la superficie, incluso humectación del soporte a saturación 24 horas antes de la aplicación del mortero de reparación, repitiendo la humectación 2 horas antes de la aplicación del mortero. Regeneración de la sección del pilar mediante un mortero de reparación estructural sulforresistente, aplicado con llana, paleta o con máquina de proyección, que cumpla UNE-EN 1504-3 como tipo R4 (máximas características mecánicas), UNE-EN 1504-7 como pasivador de armaduras y UNE-EN 1504-2 como protector superficial del hormigón, tipo PROPAM REPAR TECHNO SR. o equivalente técnico. Incluso curado del mortero. incluso acabado con llana una vez haya comenzado el fraguado. Incluso protección de la zona de trabajo, limpieza de los restos generados y la actuación por caras de pilar( solo se podrá actuar por una cara del pilar al mismo tiempo). Totalmente ejecutado siguiendo las indicaciones expresadas en los planos y pliego, las prescripciones de los fabricantes y las directrices de la Dirección Facultativa.

| Código | Ud | Descripción | Rendimiento | Precio | Importe |
|---|---|---|---|---|---|
| REHL.2d | m2 | SANEADO C/CHORRO ARE SUPF H | 2 | 11.12 | 22.24 |
| REHL.1a | m2 | Picado 8cm superficie hormigón. | 1 | 30.17 | 30.17 |
| REHL.1d | m2 | Cepillado superficie hormigón | 2 | 11.28 | 22.56 |
| REHL.2e | m2 | Saneado c/chorro agua supf H | 2 | 5 | 10.00 |
| O01OA030 | h. | Oficial primera | 0.188 | 18.5 | 3.48 |
| PBPM23a | kg | Mto repar tixotrópico R4 | 180 | 0.7800139512552 | 140.40 |
| %0100 | % | Medios auxiliares | 1 % | 228.85 | 2.29 |
| %PM0040 | % | Pequeño material | 0.4 % | 231.14 | 0.92 |
|  |  | Total |  |  | 232.06 |

Claves: areno, mecánico, alto, aplicación, disolución, desprendimiento, recubrimiento, mortero, paramento, hormigón, protección, dispersión, medio, reparación, retracción, sanear, resistencia, corrosión, fisura, armadura, construcción, aceite, frente, acrílico
Relación comercial: ADMON: Conselleria, 228.47, Alicante, 236.01, Andalucía, 234.53, Aragón, 236.67, Asturias, 240.56, Baleares, 232.69, Canarias, 231.33, Cantabria, 233.36, Castellón, 231.12, Castilla - La Manc, 230.76, Castilla y León, 233.43, Cataluña, 238.53, Comunitat Valencia, 233.67, Extremadura, 230.7, Galicia, 233.08, Madrid (Comunidad, 240.18, Murcia (Región), 232.94, Navarra (Comunidad, 238.62, País Vasco, 242.36, Rioja, La, 236.12, Valencia, 232.41

| Medición | Uds. | Largo | Parcial |
|---|---|---|---|
| Tramo Sótano-PB |  |  |  |
| M'17 | 1 | 1.5 | 1.50 |
| Ñ17 | 1 | 1.5 | 1.50 |
| P17 | 1 | 1.5 | 1.50 |
| Ñ0 | 1 | 1.5 | 1.50 |
| P0 | 1 | 1.5 | 1.50 |
| M5 | 1 | 1.5 | 1.50 |
| T5 | 1 | 1.5 | 1.50 |
| M5' | 1 | 1.5 | 1.50 |
| T5' | 1 | 1.5 | 1.50 |
| M6' | 1 | 1.5 | 1.50 |
| T6' | 1 | 1.5 | 1.50 |
| M7 | 1 | 1.5 | 1.50 |
| T7 | 1 | 1.5 | 1.50 |
| N'9 | 1 | 1.5 | 1.50 |
| R'9 | 1 | 1.5 | 1.50 |
| R8 | 1 | 1.5 | 1.50 |
| Ñ8 | 1 | 1.5 | 1.50 |
| Tramo PB-Entreplanta |  |  |  |
| M'1' | 1 | 1.5 | 1.50 |
| S'1' | 1 | 1.5 | 1.50 |
| M5 | 1 | 1.5 | 1.50 |
| T5 | 1 | 1.5 | 1.50 |
| M5' | 1 | 1.5 | 1.50 |
| T5' | 1 | 1.5 | 1.50 |
| M6' | 1 | 1.5 | 1.50 |
| T6' | 1 | 1.5 | 1.50 |
| M7 | 1 | 1.5 | 1.50 |
| T7 | 1 | 1.5 | 1.50 |
| N'9 | 1 | 1.5 | 1.50 |
| R'9 | 1 | 1.5 | 1.50 |
| Tramo Entreplanta-P1ª |  |  |  |
| M6' | 1 | 1.5 | 1.50 |
| T6' | 1 | 1.5 | 1.50 |
| M'1' | 1 | 1.5 | 1.50 |
| S'1' | 1 | 1.5 | 1.50 |
| M5 | 1 | 1.5 | 1.50 |
| T5 | 1 | 1.5 | 1.50 |
| M5' | 1 | 1.5 | 1.50 |
| T5' | 1 | 1.5 | 1.50 |
| M7 | 1 | 1.5 | 1.50 |
| T7 | 1 | 1.5 | 1.50 |
| N'9 | 1 | 1.5 | 1.50 |
| R'9 | 1 | 1.5 | 1.50 |
| Subtotal |  |  | 61.50 |
| Total |  |  | 61.5 |

**REHP31aabc** m2 REPARACIÓN DE VIGA HA (12/02/2019)
328.68 m2 × 176.23 (181.66 con costes indirectos) = 59708.01
Reparación de de hormigón armado en vigas planas y vigas de cuelgue de forjado, hasta una altura de 4,80, con daños por corrosión de sus armaduras consistente en: Picado del revestimiento de hormigón hasta 8 cm de profundidad descubriendo totalmente el perímetro de la armadura oxidada en la longitud necesaria hasta encontrar el acero sano, eliminación del hormigón deteriorado en contacto con la armadura corroída hasta llegar a hormigón sano y estructuralmente resistente, limpieza de las armaduras mediante chorreado de arena de sílice o granalla hasta un grado D Sa 2 1/2 según UNE EN ISO 8501 eliminando la corrosión que presenten en toda su longitud, se incluye la adición por soldadura a los extremos sanos de una barra de acero del mismo diámetro en caso de que la la armadura corroída haya perdido sección resistente no despreciable (pérdida de sección superior al 10%), se incluye la reposición de estribos en caso de que hayna perdido una sección > 10%, limpieza de la superficie de HA dejándola sólida y libre de material disgregado mediante chorreado abrasivo de toda la superficie de hormigón, hasta que quede con una micro-rugosidad superficial de 50-70 micras y después al lavado con agua dulce a presión 150-200 kg/m2 de la superficie, incluso humectación del soporte a saturación 24 horas antes de la aplicación del mortero de reparación, repitiendo la humectación 2 horas antes de la aplicación del mortero. Regeneración de la sección del pilar mediante un mortero de reparación estructural sulforresistente, aplicado con llana, paleta o con máquina de proyección, que cumpla UNE-EN 1504-3 como tipo R4 (máximas características mecánicas), UNE-EN 1504-7 como pasivador de armaduras y UNE-EN 1504-2 como protector superficial del hormigón, tipo PROPAM REPAR TECHNO SR. o equivalente técnico. Incluso curado del mortero. incluso acabado con llana una vez haya comenzado el fraguado. Incluso apeo de los paños que apoyan en la viga,protección de la zona de trabajo, limpieza de los restos generados. Totalmente ejecutado siguiendo las indicaciones expresadas en los planos y pliego, las prescripciones de los fabricantes y las directrices de la Dirección Facultativa.

| Código | Ud | Descripción | Rendimiento | Precio | Importe |
|---|---|---|---|---|---|
| REHL.2d | m2 | SANEADO C/CHORRO ARE SUPF H | 2 | 11.12 | 22.24 |
| REHL.1a | m2 | Picado 8cm superficie hormigón. | 1 | 30.17 | 30.17 |
| REHL.1d | m2 | Cepillado superficie hormigón | 1 | 11.28 | 11.28 |
| REHL.2e | m2 | Saneado c/chorro agua supf H | 1 | 5 | 5.00 |
| O01OA030 | h. | Oficial primera | 0.188 | 18.5 | 3.48 |
| PBPM23a | kg | Mto repar tixotrópico R4 | 100 | 0.7800139512552 | 78.00 |
| DDCA.1a | m2 | Montaje y desmontaje apeo | 1 | 23.62 | 23.62 |
| %0100 | % | Medios auxiliares | 1 % | 173.79 | 1.74 |
| %PM0040 | % | Pequeño material | 0.4 % | 175.53 | 0.70 |
|  |  | Total |  |  | 176.23 |

Claves: areno, mecánico, alto, aplicación, disolución, desprendimiento, recubrimiento, mortero, paramento, hormigón, protección, dispersión, medio, reparación, retracción, sanear, resistencia, corrosión, fisura, armadura, construcción, aceite, frente, acrílico
Relación comercial: ADMON: Conselleria, 171.53, Alicante, 179.41, Andalucía, 178.52, Aragón, 181.13, Asturias, 185.8, Baleares, 176.29, Canarias, 174.67, Cantabria, 177.13, Castellón, 175.46, Castilla - La Manc, 173.98, Castilla y León, 177.22, Cataluña, 183.36, Comunitat Valencia, 177.53, Extremadura, 173.91, Galicia, 176.78, Madrid (Comunidad, 185.35, Murcia (Región), 176.6, Navarra (Comunidad, 183.45, País Vasco, 187.94, Rioja, La, 180.44, Valencia, 176.5

| Medición | Uds. | Parcial |
|---|---|---|
| Forjado PB |  |  |
| M'16-M'17 | 3.045 | 3.05 |
| M'17-M'0 | 6.67 | 6.67 |
| Ñ16-Ñ17 | 3.045 | 3.05 |
| Ñ17-Ñ0 | 7.25 | 7.25 |
| Ñ0-Ñ1 | 3.045 | 3.05 |
| P16-P17 | 3.045 | 3.05 |
| P17-P0 | 7.25 | 7.25 |
| P0-P1 | 3.045 | 3.05 |
| VIGA ESCENARIO 1 | 7.975 | 7.98 |
| VIGA ESCENARIO 2 | 7.975 | 7.98 |
| VIGA ESCENARIO 3 | 7.975 | 7.98 |
| VIGA ESCENARIO 4 | 7.975 | 7.98 |
| VIGA ESCENARIO 5 | 7.975 | 7.98 |
| VIGA ESCENARIO 6 | 7.975 | 7.98 |
| Q16-Q17 | 3.6 | 3.60 |
| Forjado Entreplanta |  |  |
| M'0-M'1' | 1.7 | 1.70 |
| S'0-S'1' | 1.7 | 1.70 |
| M'1'-M'2' | 2.72 | 2.72 |
| S'1'-S'2' | 2.72 | 2.72 |
| M4'-M5 | 2.2 | 2.20 |
| T4'-T5 | 2.2 | 2.20 |
| M5-M5' | 2.75 | 2.75 |
| T5-T5' | 2.75 | 2.75 |
| M5'-M6' | 2.75 | 2.75 |
| T5'-T6' | 2.75 | 2.75 |
| M6'-M7 | 2.75 | 2.75 |
| T6'-T7 | 2.75 | 2.75 |
| M7-M7' | 2.31 | 2.31 |
| T7-T7' | 2.31 | 2.31 |
| Forjados P1 |  |  |
| M4'-M5 | 2.2 | 2.20 |
| T4'-T5 | 2.2 | 2.20 |
| M5-M5' | 2.75 | 2.75 |
| T5-T5' | 2.75 | 2.75 |
| M5'-M6' | 2.75 | 2.75 |
| T5'-T6' | 2.75 | 2.75 |
| M6'-M7 | 2.75 | 2.75 |
| T6'-T7' | 2.75 | 2.75 |
| M7-M7' | 2.31 | 2.31 |
| T7-T7' | 2.31 | 2.31 |
| VIGA ESCENARIO 1 | 15.05 | 15.05 |
| VIGA ESCENARIO 2 | 15.05 | 15.05 |
| Forjado Bajo Cubierta |  |  |
| Ñ16-Ñ17 | 3.3 | 3.30 |
| P16-P17 | 3.3 | 3.30 |
| Q16-Q17 | 3.3 | 3.30 |
| R16-R17 | 3.3 | 3.30 |
| Ñ17-Ñ0 | 4.95 | 4.95 |
| P17-P0 | 4.95 | 4.95 |
| Q17-Q0 | 4.95 | 4.95 |
| R17-R0 | 4.95 | 4.95 |
| Cubierta |  |  |
| Viga Cubierta Escenario 1.1 | 14.4 | 14.40 |
| Viga Cubierta Escenario 1.2 | 5 | 5.00 |
| Viga Cubierta Escenario 2.1 | 14.4 | 14.40 |
| Viga Cubierta Escenario 2.2 | 5 | 5.00 |
| Viga Cubierta Escenario 3 | 20 | 20.00 |
| Viga Cubierta Escenario 4 | 20 | 20.00 |
| Viga Cubierta Escenario 5 | 21 | 21.00 |
| Viga Cubierta Escenario 6 | 18 | 18.00 |
| Subtotal |  | 328.68 |
| Total |  | 328.68 |

**REHR.4eecbb** m REFZ 4 CARAS PILAR 45X45CM C/ENCF 10 CM (12/02/2019)
117 m × 321.36 (331.26 con costes indirectos) = 38757.42
Refuerzo de pilar de hormigón armado de sección original de hasta 45 cm x 45 cm, mediante recrecido de 10 cm de espesor (en todas sus caras), con mortero R4 sulforresistente PROPAM REPAR TECHNO FLUID o equivalente técnico , armado con una cuantía de 25 kg/ml de acero B500S, incluida preparación del soporte mediante limpieza de las caras del pilar con chorro de arena y eliminación de partes de hormigón mal adheridas y humectación del soporte a saturación 24 horas antes de la aplicación del mortero repitiendo 2 horas antes de la aplicación del mortero, incluso ejecución de taladros pasantes en forjados para continuidad del armado y de anclajes de conexión en arranque y cabeza, todos inyectados con resina epoxy PROPAM NF EPO o equivalente técnico, ejecutados según ficha técnica de fabricante. Incluido encofrado mediante piezas prefabricadas de metal e inyección o bombeo del mortero de recrecido.. Incluido la protección de la zona de trabajo y limpieza de los restos generados.

| Código | Ud | Descripción | Rendimiento | Precio | Importe |
|---|---|---|---|---|---|
| O01OA030 | h. | Oficial primera | 1.309 | 18.5 | 24.22 |
| O01OA060 | h | Peón especializado | 0.744 | 15.5 | 11.53 |
| O01OB040 | h | Ayudante ferralla | 0.265 | 16 | 4.24 |
| MMML12a | h | Equipo chorro de arena (maquinaria) | 0.188 | 6.8701228783631 | 1.29 |
| MMMA.4da | h | Compr diésel 8m3 (maquinaria) | 0.188 | 4.8800872847761 | 0.92 |
| MMML26a | h | Post-enfriador de aire para uso junto a equipo de chorro de arena, considerando periodos de alquiler de 3 a 15 días. (maquinaria) | 0.188 | 1.9000339838268 | 0.36 |
| PBRW18a | kg | Silct Al p/limp fach (material) | 8 | 0.2400042926939 | 1.92 |
| PEAA.3ck | kg | Acero corru B 500 SD ø6-25 | 25 | 0.9200164553266 | 23.00 |
| PBUW.5a | kg | Alambre reco n.13ø2.0mm mazos5kg | 1.2 | 2.8000500814289 | 3.36 |
| MMMA20a | h | Taladradora mecánica | 0.188 | 1.6500295122706 | 0.31 |
| MMML.6a | h | Equipo de inyección resinas | 0.235 | 1.1500205691583 | 0.27 |
| PBUA54c | u | Cartucho 410 ml Resina de epoxi-acrilato | 1 | 10.140181366318 | 10.14 |
| PBUA54cd | kg | Mortero sulforresistente | 360 | 0.4700084065256 | 169.20 |
| PBAD.8a | l | Desencofrante líquido para encofrados de madera, escayola y metálicos. (material) | 0.18 | 1.9300345204135 | 0.35 |
| MMET13ed | u | Amtz pl met encf 50x50cm 75us (maquinaria) | 9.414 | 0.4600082276633 | 4.33 |
| MMET14ed | u | Amtz pza arr 500 pl met 75u (maquinaria) | 1.262 | 0.0300005365867 | 0.04 |
| MMET14id | u | Amtz ecsd crr 141 pl met 75u (maquinaria) | 1.243 | 0.0100001788622 | 0.01 |
| REHL.1a | m2 | Picado 8cm superficie hormigón. | 2 | 30.17 | 60.34 |
| MMMH.123a |  | Maq. bombeo y amasado duo mix | 0.075 | 14.460258634808 | 1.08 |
| %0100 | % | Medios auxiliares | 1 % | 316.91 | 3.17 |
| %PM0040 | % | Pequeño material | 0.4 % | 320.08 | 1.28 |
|  |  | Total |  |  | 321.36 |

Relación comercial: ADMON: Conselleria, 316.91, Alicante, 326.21, Andalucía, 324.39, Aragón, 327.04, Asturias, 331.82, Baleares, 322.11, Canarias, 320.47, Cantabria, 322.98, Castellón, 320.21, Castilla - La Manc, 319.73, Castilla y León, 323.07, Cataluña, 329.32, Comunitat Valencia, 323.36, Extremadura, 319.66, Galicia, 322.62, Madrid (Comunidad, 331.35, Murcia (Región), 322.43, Navarra (Comunidad, 329.41, País Vasco, 333.99, Rioja, La, 326.35, Valencia, 321.78

| Medición | Uds. | Largo | Parcial |
|---|---|---|---|
| Tramo Sótano-PB |  |  |  |
| M'17 | 1 | 3 | 3.00 |
| Ñ17 | 1 | 3 | 3.00 |
| P17 | 1 | 3 | 3.00 |
| Ñ0 | 1 | 3 | 3.00 |
| P0 | 1 | 3 | 3.00 |
| M5 | 1 | 3 | 3.00 |
| T5 | 1 | 3 | 3.00 |
| M5' | 1 | 3 | 3.00 |
| T5' | 1 | 3 | 3.00 |
| M6' | 1 | 3 | 3.00 |
| T6' | 1 | 3 | 3.00 |
| M7 | 1 | 3 | 3.00 |
| T7 | 1 | 3 | 3.00 |
| N'9 | 1 | 3 | 3.00 |
| R'9 | 1 | 3 | 3.00 |
| R8 | 1 | 3 | 3.00 |
| Ñ8 | 1 | 3 | 3.00 |
| Tramo PB-Entreplanta |  |  |  |
| M'1' | 1 | 2.5 | 2.50 |
| S'1' | 1 | 2.5 | 2.50 |
| M5 | 1 | 2.5 | 2.50 |
| T5 | 1 | 2.5 | 2.50 |
| M5' | 1 | 2.5 | 2.50 |
| T5' | 1 | 2.5 | 2.50 |
| M6' | 1 | 2.5 | 2.50 |
| T6' | 1 | 2.5 | 2.50 |
| M7 | 1 | 2.5 | 2.50 |
| T7 | 1 | 2.5 | 2.50 |
| N'9 | 1 | 2.5 | 2.50 |
| R'9 | 1 | 2.5 | 2.50 |
| Tramo Entreplanta-P1ª |  |  |  |
| M6' | 1 | 3 | 3.00 |
| T6' | 1 | 3 | 3.00 |
| M'1' | 1 | 3 | 3.00 |
| S'1' | 1 | 3 | 3.00 |
| M5 | 1 | 3 | 3.00 |
| T5 | 1 | 3 | 3.00 |
| M5' | 1 | 3 | 3.00 |
| T5' | 1 | 3 | 3.00 |
| M7 | 1 | 3 | 3.00 |
| T7 | 1 | 3 | 3.00 |
| N'9 | 1 | 3 | 3.00 |
| R'9 | 1 | 3 | 3.00 |
| Subtotal |  |  | 117.00 |
| Total |  |  | 117 |

**Ehdshshs** u MACIZADO EN MURO PARA APOYO DE VIGA (12/02/2019)
2 u × 815.34 (840.45 con costes indirectos) = 1680.90
Recrecido de muro para apoyo de la viga de 20x35cm, por medio de mortero R4 sulforresistente PROPAM REPAR TECHNO FLUID o equivalente, armado con una cuantía de 34,50 kg de acero B500S, anclado al muro existente por medio de la ejecución de taladros en muro existente para colocación de cercos tipo U nuevos, dispuestos según planos e inyectados con resina epoxy PROPAM NF EPO o equivalente. Incluye la cimentación del recrecido, compuesta por zapatas ejecutadas con hormigón tipo HA-30/B/20/IIa, con una cuantia de acero de 17,1 kg, y una viga centradora ejecutada con hormigón tipo HA-30/B/20/IIa, con una cuantía de acero de 75.51 kg.

| Código | Ud | Descripción | Rendimiento | Precio | Importe |
|---|---|---|---|---|---|
| PBUA54cd | kg | Mortero sulforresistente | 800 | 0.4700084065256 | 376.01 |
| PEAA.3ck | kg | Acero corru B 500 SD ø6-25 | 34.5 | 0.9200164553266 | 31.74 |
| PBUA54c | u | Cartucho 410 ml Resina de epoxi-acrilato | 0.7 | 10.140181366318 | 7.10 |
| PBUW.5a | kg | Alambre reco n.13ø2.0mm mazos5kg | 0.2 | 2.8000500814289 | 0.56 |
| mt07aco010c | kg | Ferralla elaborada en taller industrial con acero en barras corrugadas, UNE-EN 10080 B 500 S, de varios diámetros. | 92.61 | 0.9200164553266 | 85.20 |
| P01HAT160 | m³ | Hormigón HA-30/B/20/IIa, fabricado en central. | 1.58 | 68.961233434049 | 108.96 |
| EHS012 | m² | MONTAJE Y DESMONTAJE DE SISTEMA DE ENCOFRADO REUTILIZABLE PARA FORMACIÓN DE PILAR RECTANGULAR O CUADRADO DE HORMIGÓN ARMADO | 4.5 | 6.04 | 27.18 |
| MMMA20a | h | Taladradora mecánica | 1.412 | 1.6500295122706 | 2.33 |
| MMML.6a | h | Equipo de inyección resinas | 2.354 | 1.1500205691583 | 2.71 |
| O01OA030 | h. | Oficial primera | 2.937 | 18.5 | 54.33 |
| O01OA060 | h | Peón especializado | 4.359 | 15.5 | 67.56 |
| O01OB040 | h | Ayudante ferralla | 2.354 | 16 | 37.66 |
| MMMH.123a |  | Maq. bombeo y amasado duo mix | 0.188 | 14.460258634808 | 2.72 |
| %0100 | % | Medios auxiliares | 1 % | 804.06 | 8.04 |
| %PM0040 | % | Pequeño material | 0.4 % | 812.10 | 3.25 |
|  |  | Total |  |  | 815.34 |

Relación comercial: ADMON: Conselleria, 807.08, Alicante, 824.36, Andalucía, 820.96, Aragón, 825.91, Asturias, 834.84, Baleares, 816.76, Canarias, 813.66, Cantabria, 818.35, Castellón, 813.18, Castilla - La Manc, 812.34, Castilla y León, 818.52, Cataluña, 830.16, Comunitat Valencia, 819.06, Extremadura, 812.21, Galicia, 817.68, Madrid (Comunidad, 833.95, Murcia (Región), 817.38, Navarra (Comunidad, 830.33, País Vasco, 838.85, Rioja, La, 824.63, Valencia, 816.14

| Medición | Uds. | Parcial |
|---|---|---|
| Sótano escenario | 2 | 2.00 |
| Total |  | 2 |

**MLMHEM** m² MACIZADO DE HUECO EN MURO (12/02/2019)
25.96 m² × 69.94 (72.09 con costes indirectos) = 1871.46
Macizado de hueco en muro, por medio de ladrillo cerámico macizo de elaboración mecánica, para revestir, 24x11,5x5 cm, resistencia a compresión según el Proyecto, con juntas horizontales y verticales de 5 mm de espesor, recibida con mortero de cemento industrial, color gris, M-5, suministrado a granel. Previa colocación de tendeles para traba entre fábricas compuesta por 2 barras de acero de 8 mm cada 50 cm, de longitud 1,65 m, según detalle e inyectados con resina epoxy PROPAM NF EPO o equivalente técnico.

| Código | Ud | Descripción | Rendimiento | Precio | Importe |
|---|---|---|---|---|---|
| mt04lma010c | m² | Ladrillo cerámico macizo de elaboración mecánica, para revestir, 24x11,5x5 cm, para uso en fábrica protegida (pieza P), categoría I, resistencia a compresión según Proyecto, densidad 2300 kg/m³, según UNE-EN 771-1. (material) | 77.7 | 0.2400042926939 | 18.65 |
| mt09mif010cb | t | Mortero industrial para albañilería, de cemento, color gris, categoría M-5 (resistencia a compresión 5 N/mm²), suministrado a gr | 0.024 | 29.170521741172 | 0.70 |
| PEAA.3ck | kg | Acero corru B 500 SD ø6-25 | 2.8 | 0.9200164553266 | 2.58 |
| PBUA54c | u | Cartucho 410 ml Resina de epoxi-acrilato | 0.042 | 10.140181366318 | 0.43 |
| SJFKSK | kg | Sika Grout 334 (material) | 25 | 0.730013056944 | 18.25 |
| MMMA20a | h | Taladradora mecánica | 0.235 | 1.6500295122706 | 0.39 |
| MMML.6a | h | Equipo de inyección resinas | 0.141 | 1.1500205691583 | 0.16 |
| O01OA030 | h. | Oficial primera | 0.812 | 18.5 | 15.02 |
| O01OA060 | h | Peón especializado | 0.825 | 15.5 | 12.79 |
| %0100 | % | Medios auxiliares | 1 % | 68.97 | 0.69 |
| %PM0040 | % | Pequeño material | 0.4 % | 69.66 | 0.28 |
|  |  | Total |  |  | 69.94 |

Relación comercial: ADMON: Conselleria, 68.36, Alicante, 71.65, Andalucía, 71, Aragón, 71.94, Asturias, 73.63, Baleares, 70.2, Canarias, 69.62, Cantabria, 70.51, Castellón, 69.53, Castilla - La Manc, 69.37, Castilla y León, 70.54, Cataluña, 72.74, Comunitat Valencia, 70.64, Extremadura, 69.34, Galicia, 70.37, Madrid (Comunidad, 73.45, Murcia (Región), 70.32, Navarra (Comunidad, 72.77, País Vasco, 74.39, Rioja, La, 71.7, Valencia, 70.09

| Medición | Uds. | Ancho | Alto | Parcial |
|---|---|---|---|---|
| Subtotal: Sótano |  |  |  | 0.00 |
| Escenario | 1 | 0.9 | 2.2 | 1.98 |
| Subtotal |  |  |  | 1.98 |
| Escenario | 1 | 1.25 | 2.2 | 2.75 |
| Subtotal |  |  |  | 2.75 |
| Escenario | 1 | 1.15 | 2.2 | 2.53 |
| Subtotal |  |  |  | 2.53 |
| Subtotal: Planta Baja |  |  |  | 0.00 |
| Anillo exterior | 2 | 0.6 | 2.2 | 2.64 |
| Subtotal |  |  |  | 2.64 |
| Escenario | 1 | 1.8 | 2.2 | 3.96 |
| Subtotal |  |  |  | 3.96 |
| Subtotal: Entreplanta |  |  |  | 0.00 |
| Anillo exterior | 2 | 0.85 | 2.2 | 3.74 |
| Subtotal |  |  |  | 3.74 |
| Anillo exterior | 2 | 0.95 | 2.2 | 4.18 |
| Subtotal |  |  |  | 4.18 |
| Subtotal: Planta Primera |  |  |  | 0.00 |
| Anillo exterior | 2 | 0.95 | 2.2 | 4.18 |
| Subtotal |  |  |  | 4.18 |
| Total |  |  |  | 25.96 |

### 04.04 ESTRUCTURA NUEVA EJECUCIÓN TEATRO (25/07/2006)
Importe: 103212.74
Relación comercial: ADMON: Conselleria, 103198.46, Alicante, 103227.53, Andalucía, 103222.09, Aragón, 103229.74, Asturias, 103244.53, Baleares, 103214.95, Canarias, 103209.85, Cantabria, 103217.84, Castellón, 103209.17, Castilla - La Manc, 103207.81, Castilla y León, Cataluña, 103236.88, Comunitat Valencia, 103219.2, Extremadura, Galicia, 103217.16, Madrid (Comunidad, 103243.17, Murcia (Región), 103216.48, Navarra (Comunidad, 103237.56, País Vasco, 103251.33, Rioja, La, 103228.38, Valencia, 103214.1

**EHE015** m² MONTAJE Y DESMONTAJE DE SISTEMA DE ENCOFRADO PARA FORMACIÓN DE LOSA DE ESCALERA DE HORMIGÓN ARMADO.
21.21 m² × 33.19 (34.21 con costes indirectos) = 725.59

| Medición | Uds. | Largo | Parcial |
|---|---|---|---|
| Sot-1-Baja - Tramo 1 | 1 | 8.96 | 8.96 |
| Sót-1-Baja Superior | 1 | 5.5 | 5.50 |
| Primera-BajoCub - Tramo 1 | 1 | 6.75 | 6.75 |
| Subtotal |  |  | 21.21 |
| Total |  |  | 21.21 |

**EHE030** m² LOSA DE ESCALERA DE HORMIGÓN ARMADO DE 20 CM DE ESPESOR, REALIZADA CON HORMIGÓN HA-30 FABRICADO EN CENTRAL
21.21 m² × 56.82 (58.57 con costes indirectos) = 1242.27

| Medición | Uds. | Largo | Parcial |
|---|---|---|---|
| Sot-1-Baja - Escenario | 1 | 8.96 | 8.96 |
| Sot-1-Baja- Vestíbulo | 1 | 5.5 | 5.50 |
| Primera-BajoCub - Vestíbulo | 1 | 6.75 | 6.75 |
| Subtotal |  |  | 21.21 |
| Total |  |  | 21.21 |

**EHL030bb** m² LOSA MACIZA DE HORMIGÓN ARMADO, HORIZONTAL, CANTO 30 CM, REALIZADA CON HORMIGÓN HA-30/B/12/IIA (12/02/2019)
60 m² × 73.97 (76.25 con costes indirectos) = 4575.00
Losa maciza de hormigón armado camto 30 cm, realizada con hormigón HA-30/B/12/IIa fabricado en central , y acero UNE-EN 10080 B 500 S, con una cuantía según planos, montaje y desmontaje de sistema de encofrado continuo, con acabado tipo industrial para revestir, formado por: superficie encofrante de tableros de madera tratada, reforzados con varillas y perfiles, amortizables en 25 usos; estructura soporte horizontal de sopandas metálicas y accesorios de montaje, amortizables en 150 usos y estructura soporte vertical de puntales metálicos, amortizables en 150 usos. Incluso vigas planas y de cuelgue, zunchos perimetrales de planta y huecos, alambre de atar y separadores.
Incluye: Replanteo del sistema de encofrado. Montaje del sistema de encofrado plano y de cuelgue. Replanteo de la geometría de la planta sobre el encofrado.Elaboración de la ferralla. Colocación de armaduras con separadores homologados. Vertido y compactación del hormigón. Regleado y nivelación de la capa de compresión. Curado del hormigón. Desmontaje del sistema de encofrado.

| Código | Ud | Descripción | Rendimiento | Precio | Importe |
|---|---|---|---|---|---|
| mt08eft030a | m² | Tablero de madera tratada, de 22 mm de espesor, reforzado con varillas y perfiles. | 0.044 | 32.930588993376 | 1.45 |
| mt08eva030 | m² | Estructura soporte para encofrado recuperable, compuesta de: sopandas metálicas y accesorios de montaje. | 0.007 | 74.651335206667 | 0.52 |
| mt08eft010b | m² | Tablero aglomerado hidrófugo, de 22 mm de espesor. | 0.33 | 7.4701336100978 | 2.47 |
| mt08var050 | kg | Alambre galvanizado para atar, de 1,30 mm de diámetro. | 0.324 | 0.9700173496379 | 0.31 |
| mt08var060 | kg | Puntas de acero de 20x100 mm. | 0.053 | 6.1501100002814 | 0.33 |
| mt50spa081d | Ud | Puntal metálico telescópico, de hasta 7 m de altura. | 0.027 | 23.210415139273 | 0.63 |
| mt08cim030b | m³ | Madera de pino. | 0.003 | 209.15374090388 | 0.63 |
| mt08dba010d | l | Agente desmoldeante, a base de aceites especiales, emulsionable en agua para encofrados metálicos, fenólicos o de madera. | 0.03 | 2.0600368456227 | 0.06 |
| mt07aco020i | Ud | Separador homologado para losas macizas. | 3 | 0.080001430898 | 0.24 |
| mt07aco010c | kg | Ferralla elaborada en taller industrial con acero en barras corrugadas, UNE-EN 10080 B 500 S, de varios diámetros. | 30 | 0.9200164553266 | 27.60 |
| mt10haf010noa | m3 | Hormigón HA-30/B/12/IIa, fabricado en central | 0.3 | 68.25122073483 | 20.48 |
| O01OB010 | h. | Oficial 1ª encofrador | 0.235 | 18.5 | 4.35 |
| O01OB020 | h. | Ayudante encofrador | 0.235 | 16 | 3.76 |
| O01OB030 | h | Oficial 1ª ferralla | 0.081 | 18.5 | 1.50 |
| O01OB040 | h | Ayudante ferralla | 0.217 | 16 | 3.47 |
| O01OA030 | h. | Oficial primera | 0.066 | 18.5 | 1.22 |
| O01OA050 | h | Ayudante | 0.094 | 16 | 1.50 |
| MMMH.1a | h | Bom H sob cmn 1065l | 0.022 | 106.29190112681 | 2.34 |
| MMMH.5c | h | Vibrador gasolina aguja ø30-50mm | 0.066 | 1.340023967541 | 0.09 |
| %0100 | % | Medios auxiliares | 1 % | 72.95 | 0.73 |
| %PM0040 | % | Pequeño material | 0.4 % | 73.68 | 0.29 |
|  |  | Total |  |  | 73.97 |

| Medición | Uds. | Largo | Parcial |
|---|---|---|---|
| ENTREPLANTA PALCOS | 2 | 15 | 30.00 |
| PLANTA PRIMERA PALCOS | 2 | 15 | 30.00 |
| Subtotal |  |  | 60.00 |
| Total |  |  | 60 |

**EHL030e** m² LOSA MACIZA DE HORMIGÓN ARMADO, HORIZONTAL, CANTO 20 CM, REALIZADA CON HORMIGÓN HA-30/B/12/IIA
753.1 m² × 66.76 (68.82 con costes indirectos) = 51828.34

| Medición | Largo | Parcial |
|---|---|---|
| Baja |  |  |
| Vestíbulo | 208 | 208.00 |
| Escenario | 335 | 335.00 |
| Entreplanta palcos | 25 | 25.00 |
| Planta 1 |  |  |
| Vestíbulo | 12 | 12.00 |
| Palcos | 55 | 55.00 |
| Escenario | 117 | 117.00 |
| Subtotal |  | 752.00 |
| Bajo Cubierta | 1.1 | 1.10 |
| Subtotal |  | 1.10 |
| Total |  | 753.1 |

**EFLFLHA10** m ENCUENTRO DE LOSA MACIZA 20 CON MURO DE FÁBRICA (12/02/2019)
414 m × 29.41 (30.32 con costes indirectos) = 12552.48
Encuentro de losa maciza de canto 20 cm con muro de fábrica, mediante 2 barras corrugadas de 12 mm de diámetro y 80 cm de longitud, de acero UNE-EN 10080 B 500 S, fijadas con resina epoxi cada 40 cm en orificios de 16 mm de diámetro y 20 mm de profundidad, practicados en rebaje perimetral con forma de media caña, de hasta 10 cm de profundidad, ejecutado mediante rozado continuo del paramento del muro , y carga de escombros sobre camión o contenedor.
Incluye: Rozado del encuentro entre muro y forjado. Replanteo de los orificios sobre el rebaje fresado. Ejecución de los taladros. Limpieza del polvo del interior de los taladros. Inyección de resina epoxi. Colocación de las armaduras de espera. Limpieza de los restos generados. Carga de escombros sobre camión o contenedor.

| Código | Ud | Descripción | Rendimiento | Precio | Importe |
|---|---|---|---|---|---|
| mt07anq010 | Ud | Cartucho de adhesivo tixotrópico de dos componentes a base de resina epoxi, de 330 ml, para conexión de barra corrugada de acero | 0.13 | 27.990500635427 | 3.64 |
| mt07aco010g | kg | Acero en barras corrugadas, UNE-EN 10080 B 500 S, suministrado en obra en barras sin elaborar, de varios diámetros. | 2.5 | 1.1500205691583 | 2.88 |
| mq05mai030 | h | Martillo neumático. | 0.471 | 3.8400686831025 | 1.81 |
| mq05pdm110 | h | Compresor portátil diesel media presión 10 m³/min. | 0.437 | 6.5101164393222 | 2.84 |
| mq06eim060 | h | Aplicador manual para cartuchos de inyección de resinas, con accesorio mezclador. | 1.091 | 1.4500259350257 | 1.58 |
| O01OB030 | h | Oficial 1ª ferralla | 0.471 | 18.5 | 8.71 |
| O01OB040 | h | Ayudante ferralla | 0.471 | 16 | 7.54 |
| %0100 | % | Medios auxiliares | 1 % | 29.00 | 0.29 |
| %PM0040 | % | Pequeño material | 0.4 % | 29.29 | 0.12 |
|  |  | Total |  |  | 29.41 |

| Medición | Uds. | Largo | Parcial |
|---|---|---|---|
| Planta baja |  |  |  |
| Forjado Vestíbulo |  | 170 | 170.00 |
| Forjado escenario |  | 156 | 156.00 |
| Entreplanta |  |  |  |
| Forjados palcos | 2 | 15 | 30.00 |
| Planta primera |  |  |  |
| Forjados palcos | 2 | 15 | 30.00 |
| Forjados sobre escenario | 2 | 14 | 28.00 |
| Subtotal |  |  | 414.00 |
| Total |  |  | 414 |

**UPG010** m² HORMIGÓN HA-30/F/12/IV, PROYECTADO POR VÍA HÚMEDA PARA RECRECIDO DE MURO , DE 10 CM DE ESPESOR, (12/02/2019)
476.8 m² × 29.47 (30.38 con costes indirectos) = 14485.18
Hormigón HA-30/F/12/IV, proyectado por vía húmeda para recrecido de muro de 10 cm de espesor, para apoyo de forjados de planta sobre escenario, con malla electrosoldada ME 10x10 Ø 8-8 B 500 T , sin juntas de dilatación. Incluso alambre de atar y separadores.
Incluye: Preparación de la superficie soporte. Colocación de la malla electrosoldada. Colocación de la armadura de refuerzo. Proyección del hormigón en capas sucesivas.

| Código | Ud | Descripción | Rendimiento | Precio | Importe |
|---|---|---|---|---|---|
| PEAM.3aac | m2 | Mallazo ME 500 T 15x15 ø 8-8 | 1.05 | 3.8800693985515 | 4.07 |
| mt08var050 | kg | Alambre galvanizado para atar, de 1,30 mm de diámetro. | 0.048 | 0.9700173496379 | 0.05 |
| mt07aco020d | Ud | Separador homologado para muros. | 4 | 0.0600010731735 | 0.24 |
| mt10hes200b | m³ | Hormigón para proyectar, HA-30/F/12/IV, con una dosificación de cemento de 400 kg/m³, fabricado en central. (material) | 0.11 | 80.771444670362 | 8.88 |
| mq06gun010 | h | Gunitadora de hormigón por vía húmeda 33 kW. | 0.471 | 12.220218569665 | 5.76 |
| O01OA030 | h. | Oficial primera | 0.329 | 18.5 | 6.09 |
| O01OA050 | h | Ayudante | 0.248 | 16 | 3.97 |
| %0100 | % | Medios auxiliares | 1 % | 29.06 | 0.29 |
| %PM0040 | % | Pequeño material | 0.4 % | 29.35 | 0.12 |
|  |  | Total |  |  | 29.47 |

| Medición | Uds. | Largo | Alto | Parcial |
|---|---|---|---|---|
| Tramo sótano a planta primera |  |  |  |  |
| Esquina IZQ | 1 | 29.8 | 8 | 238.40 |
| Esquina derecha | 1 | 29.8 | 8 | 238.40 |
| Subtotal |  |  |  | 476.80 |
| Total |  |  |  | 476.8 |

**EPSE** kg ESTRUCTURA PEINE SOBRE ESCENARIO (12/02/2019)
3467.97 kg × 1.51 (1.56 con costes indirectos) = 5410.03
Estructura del peine formada por perfiles laminados UNE-EN 10025 S275JR, en perfiles laminados en caliente, piezas simples, para aplicaciones estructurales, de las series IPE y UPN acabado con imprimación antioxidante. Trabajado y montado en taller, para colocar con uniones soldadas en obra a una altura de más de 3 m. El precio incluye las soldaduras, las barras de arriostramiento del diámetro 10 mm, los cortes, los despuntes, las piezas especiales, pletinas, los casquillos y los elementos auxiliares de montaje. Incluye la pintura de imprimación antioxidante.

| Código | Ud | Descripción | Rendimiento | Precio | Importe |
|---|---|---|---|---|---|
| mt07ala010dab | kg | Acero laminado S75JR con acabado con imprimación (material) | 1 | 0.9000160976022 | 0.90 |
| mq08sol020 | h | Equipo y elementos auxiliares para soldadura eléctrica. | 0.017 | 2.8400507968779 | 0.05 |
| O01OB030 | h | Oficial 1ª ferralla | 0.019 | 18.5 | 0.35 |
| O01OB040 | h | Ayudante ferralla | 0.011 | 16 | 0.18 |
| %0100 | % | Medios auxiliares | 1 % | 1.48 | 0.01 |
| %PM0040 | % | Pequeño material | 0.4 % | 1.49 | 0.01 |
|  |  | Total |  |  | 1.51 |

| Medición | Uds. | Parcial |
|---|---|---|
| IPE 300 | 1707.85 | 1707.85 |
| IPE 270 | 1516.57 | 1516.57 |
| IPE 140 | 243.55 | 243.55 |
| Subtotal |  | 3467.97 |
| Total |  | 3467.97 |

**EMPSE** u ESCALERAS METÁLICAS PEINE SOBRE ESCENARIO (12/02/2019)
1 u × 1150.33 (1185.76 con costes indirectos) = 1185.76
Estructura formada por perfiles laminados UNE-EN 10025 S275JR, en perfiles laminados en caliente, piezas simples, para aplicaciones estructurales, de las series UPN acabado con imprimación antioxidante. Peldañeado formado por chapa laminada de 4 mm de espesor según detalles estructurales. Trabajado y montado en taller, para colocar con uniones soldadas en obra a una altura de más de 3 m. El precio incluye las soldaduras, los cortes, los despuntes, las piezas especiales, pletinas, los casquillos y los elementos auxiliares de montaje. Incluye la pintura de imprimación antioxidante.

| Código | Ud | Descripción | Rendimiento | Precio |
|---|---|---|---|---|
| mt07ala010dab | kg | Acero laminado S75JR con acabado con imprimación | 317.77 | 0.9000160976022 |
| mq08sol020 | h | Equipo y elementos auxiliares para soldadura eléctrica. | 5.385 | 2.8400507968779 |
| O01OB030 | h | Oficial 1ª ferralla | 5.686 | 18.5 |
| O01OB040 | h | Ayudante ferralla | 3.295 | 16 |
| PEAC10ab | m² | Chapa a S355 e4 mm (material) | 19.64 | 34.380614928402 |
| %0100 | % | Medios auxiliares | 1 % |  |
| %PM0040 | % | Pequeño material | 0.4 % |  |

| Medición | Uds. | Parcial |
|---|---|---|
| Escalera acceso a peine | 1 | 1.00 |
| Total |  | 1 |

**EAE040** kg ACERO EN BARANDILLAS DE PROTECCIÓN EN PEINE (12/02/2019)
129.06 kg × 8.57 (8.83 con costes indirectos) = 1139.60
Acero UNE-EN 10025 S275JR, en barandillas de escalera, rampas, pasarelas y plataformas de trabajo, con piezas simples de perfiles laminados en caliente L, LD, T, redondo, cuadrado, rectangular o pletina, acabado con imprimación antioxidante, con uniones soldadas en obra. El precio incluye las soldaduras, los cortes, los despuntes, las piezas especiales, los casquillos y los elementos auxiliares de montaje. Incluye la pintura de imprimación antioxidante.

| Código | Ud | Descripción | Rendimiento | Precio | Importe |
|---|---|---|---|---|---|
| mt07ala010dcb | kg | Acero laminado S275J en caliente, series L, LD, T, redondos, cuadrados (material) | 1.1 | 0.9700173496379 | 1.067 |
| mq08sol020 | h | Equipo y elementos auxiliares para soldadura eléctrica. | 0.024 | 2.8400507968779 | 0.068 |
| O01OB030 | h | Oficial 1ª ferralla | 0.212 | 18.5 | 3.922 |
| O01OB040 | h | Ayudante ferralla | 0.212 | 16 | 3.392 |
| %0100 | % | Medios auxiliares | 1 % | 8.449 | 0.084 |
| %PM0040 | % | Pequeño material | 0.4 % | 8.533 | 0.034 |
|  |  | Total |  |  | 8.57 |

| Medición | Uds. | Parcial |
|---|---|---|
| Barandilla peine | 129.06 | 129.06 |
| Total |  | 129.06 |

**EVIVEZP** u ENCUENTRO DE VIGA IPE CON VIGA EXISTENTE ZONA PEINE (12/02/2019)
17 u × 89.57 (92.33 con costes indirectos) = 1569.61
Placa de anclaje de acero UNE-EN 10025 S275JR en perfil plano, con taladro central biselado, de 250x350 mm y espesor 12 mm, con anclaje químico estructural realizado sobre hormigón de 20 N/mm² de resistencia característica mínima, mediante perforación de 18 mm de diámetro y 320 mm de profundidad, relleno del orificio con inyección de resinas epoxi, modelo HIT-RE 500 V3/330/1 "HILTI", y posterior inserción de elemento de fijación compuesto por varilla roscada con extremo inferior biselado a 45°, de acero galvanizado calidad 5.8, según UNE-EN ISO 898-1, modelo HAS-U 5.8 M16x220 "HILTI", de 16 mm de diámetro y 220 mm de longitud, tuerca y arandela. Armadura de suspención 1 barra del diámetro 16mm. El precio incluye los cortes, los despuntes, la preparación de bordes, las pletinas, las piezas especiales y los elementos auxiliares de montaje.

| Código | Ud | Descripción | Rendimiento | Precio | Importe |
|---|---|---|---|---|---|
| EHW010 | u | Anclaje químico estructural sobre hormigón HILTI HIT RE 500 V3/330/1 (12/02/2019) | 4 | 17.8 | 71.20 |
| mt07ala011k | kg | Pletina de acero laminado S275JR | 8.243 | 1.260022536643 | 10.39 |
| mt07aco010c | kg | Ferralla elaborada en taller industrial con acero en barras corrugadas, UNE-EN 10080 B 500 S, de varios diámetros. | 3.6 | 0.9200164553266 | 3.31 |
| mq08sol020 | h | Equipo y elementos auxiliares para soldadura eléctrica. | 0.066 | 2.8400507968779 | 0.19 |
| O01OB030 | h | Oficial 1ª ferralla | 0.094 | 18.5 | 1.74 |
| O01OB040 | h | Ayudante ferralla | 0.094 | 16 | 1.50 |
| %0100 | % | Medios auxiliares | 1 % | 88.33 | 0.88 |
| %PM0040 | % | Pequeño material | 0.4 % | 89.21 | 0.36 |
|  |  | Total |  |  | 89.57 |

Relación comercial: ADMON: Conselleria, 88.76, Alicante, 90.42, Andalucía, 90.1, Aragón, 90.54, Asturias, 91.39, Baleares, 89.7, Canarias, 89.41, Cantabria, 89.86, Castellón, 89.37, Castilla - La Manc, 89.29, Castilla y León, Cataluña, 90.95, Comunitat Valencia, 89.94, Extremadura, Galicia, 89.82, Madrid (Comunidad, 91.31, Murcia (Región), 89.78, Navarra (Comunidad, 90.99, País Vasco, 91.77, Rioja, La, 90.46, Valencia, 89.65

| Medición | Uds. | Parcial |
|---|---|---|
| Encuentros perfil IPE y viga de cuelgue | 17 | 17.00 |
| Total |  | 17 |

**FDR030** m² ENTRAMADO DE ACERO EN PEINE (12/02/2019)
71.56 m² × 96.56 (99.53 con costes indirectos) = 7122.37
Rejilla electrosoldada formada por pletina de acero galvanizado, de 50x5 mm, contrapletina de 25x5mm, formando cuadrícula de 80x80 mm y bastidor con uniones electrosoldadas, montaje mediante fijaciones a la estructura del peine. Incluye el replanteo, colocación, cortes y despieces.

| Código | Ud | Descripción | Rendimiento | Precio | Importe |
|---|---|---|---|---|---|
| mt26btr010a | m² | Rejilla electrosoldada de cuadricula 80x80mm (material) | 1 | 88.961591158541 | 88.96 |
| O01OB130 | h | Oficial 1ª cerrajero | 0.217 | 18.5 | 4.01 |
| O01OB140 | h | Ayudante cerrajero | 0.141 | 16 | 2.26 |
| %0100 | % | Medios auxiliares | 1 % | 95.23 | 0.95 |
| %PM0040 | % | Pequeño material | 0.4 % | 96.18 | 0.38 |
|  |  | Total |  |  | 96.56 |

| Medición | Uds. | Largo | Parcial |
|---|---|---|---|
| Peine | 1 | 71.56 | 71.56 |
| Total |  |  | 71.56 |

**bancadasn** m2 BANCADAS HORMIGON+CORCHO (25/07/2006)
41.25 m2 × 32.37 (33.37 con costes indirectos) = 1376.51
Bancadas de hormigón, compuestas por capa de 10 cm de corcho negro antivibratorio y capa de 12 cm de hormigón H-25 armado con mallazo 20x20x6, incluso p.p. de medios auxiliares y encofrado del conjunto, totalmente terminado.

| Código | Ud | Descripción | Rendimiento | Precio | Importe |
|---|---|---|---|---|---|
| O01OA030 | h. | Oficial primera | 0.389 | 18.5 | 7.20 |
| O01OA070 | h | Peón ordinario | 0.389 | 14.5 | 5.64 |
| PNTC37c | m2 | Loseta corcho agl negro e 120mm (material) | 1.1 | 8.7401563256031 | 9.61 |
| P01HM010 | m3 | Hormigón HM-20/P/20/I central (material) | 0.12 | 51.450920246256 | 6.17 |
| P03AM130 | m2 | Malla #200x200x6 mm 2,130 kg/m2 (material) | 1 | 1.5600279025104 | 1.56 |
| MMMH.1a | h | Bom H sob cmn 1065l | 0.013 | 106.29190112681 | 1.38 |
| MMMH.5c | h | Vibrador gasolina aguja ø30-50mm | 0.038 | 1.340023967541 | 0.05 |
| %0200 | % | Medios auxiliares | 2 % | 31.61 | 0.63 |
| %PM0040 | % | Pequeño material | 0.4 % | 32.24 | 0.13 |
|  |  | Total |  |  | 32.37 |

| Medición | Uds. | Largo | Ancho | Parcial |
|---|---|---|---|---|
| - UTAS AUDITORIO | 3 | 5.5 | 2.5 | 41.25 |
| Total |  |  |  | 41.25 |

### 04.05 ACTUACIONES ESTRUCTURALES EDIF ANEXO ADYACENTE (12/02/2019)
Importe: 31189.35
Relación comercial: ADMON: Conselleria, 30713.26, ADMON: Conselleria VOPVT, 30566.51, Alicante, 31260.15, Andalucía, 30975.8, Aragón, 31380.7, Asturias, 32138.28, Baleares, 30616.54, Canarias, 30353.38, Cantabria, 30738.48, Castellón, 30373.11, Castilla - La Manc, 30986.65, Castilla - La Mancha, 30431.97, Castilla y León, 30755.63, Cataluña, 31754.62, Comunitat Valencia, 31362.56, Comunitat Valenciana, 30636.34, Extremadura, 30224.22, Galicia, 30694.54, Madrid (Comunidad, 32153.39, Madrid (Comunidad de), 31099.17, Murcia (Región), 30659.62, Navarra (Comunidad, 31971.05, Navarra (Comunidad Foral, 30977.63, País Vasco, 32480.09, Rioja, La, 31281.92, Valencia, 30545.36

**EHE015** m² MONTAJE Y DESMONTAJE DE SISTEMA DE ENCOFRADO PARA FORMACIÓN DE LOSA DE ESCALERA DE HORMIGÓN ARMADO.
26.6 m² × 33.19 (34.21 con costes indirectos) = 909.99

| Medición | Uds. | Largo | Parcial |
|---|---|---|---|
| Escalera 1 | 1 | 13.3 | 13.30 |
| Escalera 2 | 1 | 13.3 | 13.30 |
| Subtotal |  |  | 26.60 |
| Total |  |  | 26.6 |

**EHE030** m² LOSA DE ESCALERA DE HORMIGÓN ARMADO DE 20 CM DE ESPESOR, REALIZADA CON HORMIGÓN HA-30 FABRICADO EN CENTRAL
26.6 m² × 56.82 (58.57 con costes indirectos) = 1557.96

| Medición | Uds. | Largo | Parcial |
|---|---|---|---|
| Escalera 1 | 1 | 13.3 | 13.30 |
| Escalera 2 | 1 | 13.3 | 13.30 |
| Subtotal |  |  | 26.60 |
| Total |  |  | 26.6 |

**EAS040b** kg ACERO UNE-EN 10025 S275JR, EN PILARES UPN, I/PINTURA INTUMESCENTE
139.2 kg × 5.55 (5.72 con costes indirectos) = 796.22

| Medición | Uds. | Largo | Parcial |
|---|---|---|---|
| Sótano -1 - MET 1 | 1 | 69.6 | 69.60 |
| Sótano -1 - MET 2 | 1 | 69.6 | 69.60 |
| Subtotal |  |  | 139.20 |
| Total |  |  | 139.2 |

**EAS005.2** u PLACA DE ANCLAJES 250x250x10mm DE ACERO, CON PERNOS SOLDADOS (12/02/2019)
4 u × 17.92 (18.47 con costes indirectos) = 73.88
Placa de anclaje de acero UNE-EN 10025 S275JR en perfil plano, con taladro central biselado, de 250x250 mm y espesor 12 mm, con 4 pernos soldados, de acero corrugado UNE-EN 10080 B 500 S de 12 mm de diámetro y 20 cm de longitud total. El precio incluye los cortes, los despuntes, la preparación de bordes, las pletinas, las piezas especiales y los elementos auxiliares de montaje.

| Código | Ud | Descripción | Rendimiento | Precio | Importe |
|---|---|---|---|---|---|
| mt07ala011k | kg | Pletina de acero laminado S275JR | 5.888 | 1.260022536643 | 7.42 |
| mt07aco010c | kg | Ferralla elaborada en taller industrial con acero en barras corrugadas, UNE-EN 10080 B 500 S, de varios diámetros. | 0.71 | 0.9200164553266 | 0.65 |
| E27SF050 | m2 | PINTURA INTUMESCENTE R-120 (120 minutos) | 0.001 | 66.6 | 0.07 |
| mq08sol020 | h | Equipo y elementos auxiliares para soldadura eléctrica. | 0.014 | 2.8400507968779 | 0.04 |
| O01OB030 | h | Oficial 1ª ferralla | 0.275 | 18.5 | 5.09 |
| O01OB040 | h | Ayudante ferralla | 0.275 | 16 | 4.40 |
| %0100 | % | Medios auxiliares | 1 % | 17.67 | 0.18 |
| %PM0040 | % | Pequeño material | 0.4 % | 17.85 | 0.07 |
|  |  | Total |  |  | 17.92 |

| Medición | Uds. | Parcial |
|---|---|---|
| MET 1 | 2 | 2.00 |
| MET 2 | 2 | 2.00 |
| Subtotal |  | 4.00 |
| Total |  | 4 |

**EHV0111** m² MONTAJE Y DESMONTAJE DE SISTEMA DE ENCOFRADO PARA FORMACIÓN DE VIGA DESCOLGADA, RECTA, DE HORMIGÓN ARMADO (12/02/2019)
7.22 m² × 23.23 (23.95 con costes indirectos) = 172.92
Montaje y desmontaje de sistema de encofrado para formación de viga descolgada, recta, de hormigón armado, con acabado tipo industrial para revestir en planta de entre 4 y 5 m de altura libre, formado por: superficie encofrante de tableros de madera tratada, reforzados con varillas y perfiles, amortizables en 25 usos; estructura soporte horizontal de sopandas metálicas y accesorios de montaje, amortizables en 150 usos y estructura soporte vertical de puntales metálicos, amortizables en 150 usos. Incluso líquido desencofrante, para evitar la adherencia del hormigón al encofrado.

| Código | Ud | Descripción | Rendimiento | Precio | Importe |
|---|---|---|---|---|---|
| mt08eft030a | m² | Tablero de madera tratada, de 22 mm de espesor, reforzado con varillas y perfiles. | 0.046 | 32.930588993376 | 1.51 |
| mt08eva030 | m² | Estructura soporte para encofrado recuperable, compuesta de: sopandas metálicas y accesorios de montaje. | 0.008 | 74.651335206667 | 0.60 |
| mt50spa081a | Ud | Puntal metálico telescópico, de hasta 4 m de altura. | 0.027 | 13.740245756726 | 0.37 |
| mt08cim030b | m³ | Madera de pino. | 0.003 | 209.15374090388 | 0.63 |
| mt08var060 | kg | Puntas de acero de 20x100 mm. | 0.04 | 6.1501100002814 | 0.25 |
| mt08dba010d | l | Agente desmoldeante, a base de aceites especiales, emulsionable en agua para encofrados metálicos, fenólicos o de madera. | 0.03 | 2.0600368456227 | 0.06 |
| O01OB010 | h. | Oficial 1ª encofrador | 0.565 | 18.5 | 10.45 |
| O01OB020 | h. | Ayudante encofrador | 0.565 | 16 | 9.04 |
| %0100 | % | Medios auxiliares | 1 % | 22.91 | 0.23 |
| %PM0040 | % | Pequeño material | 0.4 % | 23.14 | 0.09 |
|  |  | Total |  |  | 23.23 |

| Medición | Uds. | Largo | Alto | Parcial |
|---|---|---|---|---|
| Baja - Pórtico 4 | 1 | 2.84 | 0.9 | 2.56 |
| Baja - Pórtico 5 | 1 | 2.59 | 0.9 | 2.33 |
| Baja - Pórtico 6 | 1 | 2.59 | 0.9 | 2.33 |
| Subtotal |  |  |  | 7.22 |
| Total |  |  |  | 7.22 |

**EHV030b** m³ VIGA DE HORMIGÓN ARMADO, REALIZADA CON HORMIGÓN HA-30/B/12/IIA
1.8 m³ × 178.66 (184.16 con costes indirectos) = 331.49

| Medición | Uds. | Largo | Ancho | Alto | Parcial |
|---|---|---|---|---|---|
| Baja - Pórtico 4 | 1 | 2.84 | 0.25 | 0.9 | 0.64 |
| Baja - Pórtico 5 | 1 | 2.59 | 0.25 | 0.9 | 0.58 |
| Baja - Pórtico 6 | 1 | 2.59 | 0.25 | 0.9 | 0.58 |
| Subtotal |  |  |  |  | 1.80 |
| Total |  |  |  |  | 1.8 |

**MLMHEM** m² MACIZADO DE HUECO EN MURO
36.85 m² × 69.94 (72.09 con costes indirectos) = 2656.52

| Medición | Uds. | Ancho | Alto | Parcial |
|---|---|---|---|---|
| Sótano -1 (Muro 4) | 1 | 4.04 | 4.35 | 17.57 |
| Sótano -1 (Muro 7) | 1 | 1.5 | 1 | 1.50 |
| Planta Baja (Muro 4) | 1 | 4.04 | 4.4 | 17.78 |
| Subtotal |  |  |  | 36.85 |
| Total |  |  |  | 36.85 |

**EHL030c** m² LOSA MACIZA DE HORMIGÓN ARMADO, HORIZONTAL, CANTO 35 CM, REALIZADA CON HORMIGÓN HA-30/B/12/IIA
86.88 m² × 78.71 (81.13 con costes indirectos) = 7048.57

| Medición | Uds. | Largo | Parcial |
|---|---|---|---|
| Sótano -1 | 1 | 38.35 | 38.35 |
| Planta Baja | 1 | 48.53 | 48.53 |
| Subtotal |  |  | 86.88 |
| Total |  |  | 86.88 |

**ECCP16ac1** u CONEXIÓN LOSA/VIGA EXISTENTE Y LOSA NUEVA (12/02/2019)
1239 u × 4.72 (4.87 con costes indirectos) = 6033.93
Anclaje de losa de hormigón armado mediante barra corrugada de 12 mm de diámetro y 70 cm de longitud, de acero B 500 S, fijada con resina epoxi PROPAM NF EPO o equivalente, incluso ejecución de taladro de 16 mm de diámetro y 150 mm de profundidad y limpieza del mismo según especificaciones de la ficha técnica de la resina.. Totalmente ejecutado según ficha técnica del fabricante.,

| Código | Ud | Descripción | Rendimiento | Precio | Importe |
|---|---|---|---|---|---|
| O01OC120 | h | Especialista en anclajes | 0.094 | 21.27 | 2.00 |
| O01OA060 | h | Peón especializado | 0.094 | 15.5 | 1.46 |
| PEAA.3ck | kg | Acero corru B 500 SD ø6-25 | 0.42 | 0.9200164553266 | 0.39 |
| PBUA54c | u | Cartucho 410 ml Resina de epoxi-acrilato | 0.05 | 10.140181366318 | 0.51 |
| PBUW14a | u | Boquilla de inyección resinas | 1 | 0.0900016097602 | 0.09 |
| MMMA20a | h | Taladradora mecánica | 0.085 | 1.6500295122706 | 0.14 |
| MMML11a | h | Equipo chorro aire presión | 0.012 | 3.5600636749596 | 0.04 |
| MMML.6a | h | Equipo de inyección resinas | 0.019 | 1.1500205691583 | 0.02 |
| %0100 | % | Medios auxiliares | 1 % | 4.65 | 0.05 |
| %PM0040 | % | Pequeño material | 0.4 % | 4.70 | 0.02 |
|  |  | Total |  |  | 4.72 |

Relación comercial: ADMON: Conselleria, 4.54, ADMON: Conselleria VOPVT, 4.23, Alicante, 4.58, Andalucía, 4.42, Aragón, 4.63, Asturias, 5.02, Baleares, 4.24, Canarias, 4.1, Cantabria, 4.3, Castellón, 4.11, Castilla - La Manc, 4.65, Castilla - La Mancha, Castilla y León, 4.31, Cataluña, 4.82, Comunitat Valencia, 4.8, Comunitat Valenciana, 4.26, Extremadura, 4.04, Galicia, 4.28, Madrid (Comunidad, 5.11, Madrid (Comunidad de), 4.59, Murcia (Región), Navarra (Comunidad, 5.04, Navarra (Comunidad Foral, 4.5, País Vasco, 5.19, Rioja, La, Valencia, 4.19

| Medición | Uds. | Parcial |
|---|---|---|
| Sótano -1 | 634 | 634.00 |
| Planta Baja | 605 | 605.00 |
| Subtotal |  | 1239.00 |
| Total |  | 1239 |

**REHR.4eecbb1** m REFZ 3 CARAS PILAR 45X45CM C/ENCF 15-7 CM (12/02/2019)
8.75 m × 315.5 (325.22 con costes indirectos) = 2845.68
Refuerzo de pilar de hormigón armado de sección original de hasta 45 cm x 45 cm, mediante recrecido de 7 cm de espesor (en una cara) y 15cm (en dos caras), con mortero R4 sulforresistente PROPAM REPAR TECHNO FLUID o equivalente técnico, armado con una cuantía de 25 kg/ml de acero B500S, incluida preparación del soporte mediante limpieza de las caras del pilar con chorro de arena y eliminación de partes de hormigón mal adheridas y humectación del soporte a saturación 24 horas antes de la aplicación del mortero repitiendo 2 horas antes de la aplicación del mortero, incluso ejecución de taladros pasantes en forjados para continuidad del armado y de anclajes de conexión en arranque y cabeza, todos inyectados con resina epoxy PROPAM NF EPO o equivalente, ejecutados según ficha técnica de fabricante. Incluido encofrado mediante piezas prefabricadas de metal e inyección o bombeo del mortero de recrecido.. Incluido la protección de la zona de trabajo y limpieza de los restos generados.

| Código | Ud | Descripción | Rendimiento | Precio | Importe |
|---|---|---|---|---|---|
| O01OA030 | h. | Oficial primera | 1.309 | 18.5 | 24.22 |
| O01OA060 | h | Peón especializado | 0.744 | 15.5 | 11.53 |
| O01OB040 | h | Ayudante ferralla | 0.265 | 16 | 4.24 |
| MMML12a | h | Equipo chorro de arena | 0.188 | 6.8701228783631 | 1.29 |
| MMMA.4da | h | Compr diésel 8m3 | 0.188 | 4.8800872847761 | 0.92 |
| MMML26a | h | Post-enfriador de aire | 0.188 | 1.9000339838268 | 0.36 |
| PBRW18a | kg | Silct Al p/limp fach | 8 | 0.2400042926939 | 1.92 |
| PEAA.3ck | kg | Acero corru B 500 SD ø6-25 | 25 | 0.9200164553266 | 23.00 |
| PBUW.5a | kg | Alambre reco n.13ø2.0mm mazos5kg | 1.2 | 2.8000500814289 | 3.36 |
| MMMA20a | h | Taladradora mecánica | 0.188 | 1.6500295122706 | 0.31 |
| MMML.6a | h | Equipo de inyección resinas | 0.235 | 1.1500205691583 | 0.27 |
| PBUA54c | u | Cartucho 410 ml Resina de epoxi-acrilato | 1 | 10.140181366318 | 10.14 |
| PBUA54cd | kg | Mortero sulforresistente | 350 | 0.4700084065256 | 164.50 |
| PBAD.8a | l | Desencofrante líquido | 0.18 | 1.9300345204135 | 0.35 |
| MMET13ed | u | Amtz pl met encf 50x50cm 75us | 9.414 | 0.4600082276633 | 4.33 |
| MMET14ed | u | Amtz pza arr 500 pl met 75u | 1.262 | 0.0300005365867 | 0.04 |
| MMET14id | u | Amtz ecsd crr 141 pl met 75u | 1.243 | 0.0100001788622 | 0.01 |
| REHL.1a | m2 | Picado 8cm superficie hormigón. | 2 | 30.17 | 60.34 |
| %0100 | % | Medios auxiliares | 1 % | 311.13 | 3.11 |
| %PM0040 | % | Pequeño material | 0.4 % | 314.24 | 1.26 |
|  |  | Total |  |  | 315.5 |

Relación comercial: ADMON: Conselleria, 311.05, Alicante, 320.35, Andalucía, 318.53, Aragón, 321.18, Asturias, 325.97, Baleares, 316.25, Canarias, 314.6, Cantabria, 317.11, Castellón, 314.34, Castilla - La Manc, 313.88, Castilla y León, 317.2, Cataluña, 323.46, Comunitat Valencia, 317.49, Extremadura, 313.81, Galicia, 316.75, Madrid (Comunidad, 325.49, Murcia (Región), 316.57, Navarra (Comunidad, 323.55, País Vasco, 328.14, Rioja, La, 320.49, Valencia, 315.93

| Medición | Uds. | Largo | Parcial |
|---|---|---|---|
| Sótano -1 - P35 | 1 | 4.35 | 4.35 |
| Sótano -1 - P37 | 1 | 4.4 | 4.40 |
| Subtotal |  |  | 8.75 |
| Total |  |  | 8.75 |

**REHR.1eabb1** m REFUERZO DE VIGA MEDIANTE RECRECIDO EN 4 CARAS (12/02/2019)
14.14 m × 377.31 (388.93 con costes indirectos) = 5499.47
Refuerzo, con mortero R4 sulforresistente PROPAM REPAR TECHNO FLUID o equivalente, de viga con un cuelgue , mediante un recrecido en todas la caras según los planos estructurales, generando una sección de hasta 30 cm x 100 cm, con una cuantía de acero B500S de 30 kg/ml, incluso ejecución de taladros pasantes en viga para colocación de cercos nuevos, cerrados en el canto de la viga, dispuestos según planos , e inyectados con resina epoxy PROPAM NF EPO o equivalente técnico, incluso picado y saneo, hasta 2, 3 cm de espesor de las caras de la viga que vayan a ser afectadas por el recrecido, imprimación con resina epoxi de la superficie, encofrado y curado, incluso ejecución de taladros de conexión a pilar/muro extremos, todos inyectados con resina epoxy PROPAM NF EPO o equivalente, ejecutados según ficha técnica de fabricante. Incluido encofrado de viga de cuelgue e inyección o bombeo del mortero de recrecido.Incluso apeo de la viga y de los paños que apoyan en la viga. Incluido la protección de la zona de trabajo y limpieza de los restos generados.

| Código | Ud | Descripción | Rendimiento | Precio | Importe |
|---|---|---|---|---|---|
| O01OA030 | h. | Oficial primera | 0.495 | 18.5 | 9.16 |
| O01OA060 | h | Peón especializado | 1.211 | 15.5 | 18.77 |
| O01OB030 | h | Oficial 1ª ferralla | 0.265 | 18.5 | 4.90 |
| MMMA20a | h | Taladradora mecánica | 0.941 | 1.6500295122706 | 1.55 |
| MMMD.1aa | h | Martll picador 80mm | 0.181 | 2.9900534798116 | 0.54 |
| MMML.6a | h | Equipo de inyección resinas | 0.941 | 1.1500205691583 | 1.08 |
| PBUA54c | u | Cartucho 410 ml Resina de epoxi-acrilato | 2 | 10.140181366318 | 20.28 |
| PBUA54cd | kg | Mortero sulforresistente | 515 | 0.4700084065256 | 242.05 |
| PEAA.3ck | kg | Acero corru B 500 SD ø6-25 | 30 | 0.9200164553266 | 27.60 |
| PBUW.5a | kg | Alambre reco n.13ø2.0mm mazos5kg | 0.099 | 2.8000500814289 | 0.28 |
| REHL.1ab | m2 | Picado 3-4cm superficie hormigón. | 0.8 | 14.38 | 11.50 |
| EEHF.5a | m | Encofrado de viga de canto | 0.8 | 13.450240569721 | 10.76 |
| DDCA.1a | m2 | Montaje y desmontaje apeo | 1 | 23.62 | 23.62 |
| %0100 | % | Medios auxiliares | 1 % | 372.09 | 3.72 |
| %PM0040 | % | Pequeño material | 0.4 % | 375.81 | 1.50 |
|  |  | Total |  |  | 377.31 |

Relación comercial: ADMON: Conselleria, 372.67, ADMON: Conselleria VOPVT, 377.93, Alicante, 384.19, Andalucía, 382.8, Aragón, 386.3, Asturias, 392.67, Baleares, 379.79, Canarias, 377.59, Cantabria, 380.94, Castellón, 378.7, Castilla - La Manc, 375.08, Castilla - La Mancha, 378.9, Castilla y León, 381.06, Cataluña, 389.35, Comunitat Valencia, 378.61, Comunitat Valenciana, 380.17, Extremadura, 376.58, Galicia, 380.48, Madrid (Comunidad, 386.33, Madrid (Comunidad de), 383.02, Murcia (Región), 380.24, Navarra (Comunidad, 384.44, Navarra (Comunidad Foral, 382.33, País Vasco, 395.52, Rioja, La, 385.4, Valencia, 379.92

| Medición | Uds. | Largo | Parcial |
|---|---|---|---|
| Sótano -1 (Pórtico 1-2-3) | 1 | 7.07 | 7.07 |
| Planta Baja (Pórtico 1-2-3) | 1 | 7.07 | 7.07 |
| Subtotal |  |  | 14.14 |
| Total |  |  | 14.14 |

**DEH080n1** m REPICADO MANUAL DE LOSA/VIGA HASTA 10cm (12/02/2019)
103.12 m × 30.69 (31.64 con costes indirectos) = 3262.72
Repicado de losa/viga hasta descubrir armado en el caso que corresponda, hasta 10 cm de profundidad, según las indicaciones de los planos estructurales, con medios manuales y martillo neumático, previo retirada del revestimiento si existiese, y carga manual sobre camión o contenedor.
Incluye: Replanteo de la superficie a repicar. Repicado, Fragmentación de los escombros en piezas manejables. Retirada y acopio de escombros. Limpieza de los restos de obra. Carga manual de escombros sobre camión o contenedor. Trasporte a vertedero.

| Código | Ud | Descripción | Rendimiento | Precio | Importe |
|---|---|---|---|---|---|
| mq05mai030 | h | Martillo neumático. | 0.424 | 3.8400686831025 | 1.63 |
| mq05pdm110 | h | Compresor portátil diesel media presión 10 m³/min. | 0.245 | 6.5101164393222 | 1.59 |
| O01OA060 | h | Peón especializado | 0.282 | 15.5 | 4.37 |
| O01OA070 | h | Peón ordinario | 0.565 | 14.5 | 8.19 |
| M13O460n | mes | Alq.contenedor RCD 4m3 | 0.235 | 60.891089092217 | 14.31 |
| R03TD040 | m3 | CARGA DE ESCOMBROS A MÁQINA S/CONTENEDOR-CAMION | 0.15 | 1.21 | 0.18 |
| %0100 | % | Medios auxiliares | 1 % | 30.27 | 0.30 |
| %PM0040 | % | Pequeño material | 0.4 % | 30.57 | 0.12 |
|  |  | Total |  |  | 30.69 |

Relación comercial: ADMON: Conselleria, 30.01, Alicante, 31.14, Andalucía, 30.91, Aragón, 31.23, Asturias, 31.81, Baleares, 30.64, Canarias, 30.44, Cantabria, 30.74, Castellón, 30.41, Castilla - La Manc, 30.36, Castilla y León, 30.75, Cataluña, 31.52, Comunitat Valencia, 30.79, Extremadura, 30.35, Galicia, 30.7, Madrid (Comunidad, 31.76, Murcia (Región), 30.68, Navarra (Comunidad, 31.53, País Vasco, 32.08, Rioja, La, 31.15, Valencia, 30.6

| Medición | Uds. | Largo | Parcial |
|---|---|---|---|
| Sótano -1 | 1 | 48.2 | 48.20 |
| Planta Baja | 1 | 54.92 | 54.92 |
| Subtotal |  |  | 103.12 |
| Total |  |  | 103.12 |

## 05 CUBIERTAS (25/07/2006)
Importe: 412530.23
Con objeto de alcanzar 1 Punto en el Requisito MAT 1 del esquema Nueva Construcción del certificado medioambiental BREEAM ES el 80% de los productos por volumen de las categorías Vidrio, Yeso laminado y escayola y Aislamiento deberán contar con una Declaración Ambiental de Producto.
Con objeto de alcanzar 1 Punto en el Requisito MAT 4 del esquema Nueva Construcción del certificado medioambiental BREEAM ES el 80% por volumen del aislamiento térmico empleado en los elementos de construcción fachadas, losa o forjado de planta baja, cubierta,instalaciones y particiones con espacios debe haber sido obtenido de manera que esté certificado de acuerdo a un nivel ISO 14001 o superior.
Relación comercial: ADMON: Conselleria, 410441.59, Alicante, 412394.58, Andalucía, 412015.88, Aragón, 412571.82, Asturias, 413571.48, Baleares, 411511.13, Canarias, 411173.3, Cantabria, 411707, Castellón, 411129.21, Castilla - La Manc, 411041.05, Castilla y León, 411729.04, Cataluña, 413035.35, Comunitat Valencia, 411791.22, Extremadura, 411019.01, Galicia, 411622.79, Madrid (Comunidad, 413481.87, Murcia (Región), 411577.26, Navarra (Comunidad, 413057.39, País Vasco, 413994.34, Rioja, La, 412416.64, Valencia, 411467.05

**E09GZ050n** m2 CUBIERTA ZINC NATURAL JUNTA ALZADA E=0,70 MM I/REMATES (12/02/2019)
1922.04 m2 × 70.05 (72.21 con costes indirectos) = 138790.51
Formación de cubierta inclinada con pendientes entre el 14 y el 41 % aproximadamente, mediante sistema VMZ DELTA o equivalente, con documento de idoneidad técnica DIT 520P-16 del IETCC, en acabado natural Azengar, de espesor 0,70mm, laminado s/UNE-EN988, con certificado de calidad premiumzinc, ejecutado con bandejas de ancho útil máximo 430 mm, con las uniones longitudinales resueltas mediante doble engatillado y las transversales según detalles en planos, con sistema de fijación compuesto por patas fijas y correderas tipo VMZ DELTA o equivalente de acero inoxidable recocido 1.4301 s/UNE-EN 10088 de 0,4 mm de espesor para las patas fijas y de 0,60 mm de espesor para las patas correderas en la base con resistencia al arranque por tracción de 75 kg s/ensayos en CSTB, distribuidas conforme a DIT 520P-16, sobre lámina nodular VMZ DELTA o equivalente, de polietileno de alta densidad de 0,60 mm de espesor, de color gris, con nódulos al tresbolillo de 8,6 mm de alto y paso 19,5 mm, densidad de 580 gr/m2, resistencia a compresión S/UNE-EN-ISO 604 de 400 KN/m2, 7,9 l/m2 de volumen de aire entre nódulos, estable dimensionalmente entre -30ºc y 80ºc. Ejecución de puntos singulares mediante lagrimeros ventilados, cumbreras ventiladas y limas VMZINC o equivalente, propios del sistema VMZ DELTA o equivalente y descritos en DIT 520P-16. Incluso limpieza y preparación del soporte, colocación de la lámina de separación estructurada, extendido y fijación de las bandejas, realización de las juntas transversales y longitudinales y ejecución de remates. Conforme a CTE DB-HS-1. Medida en verdadera magnitud. Materiales con marcado CE y DdP (Declaración de prestaciones) según Reglamento (UE) 305/2011.

| Código | Ud | Descripción | Rendimiento | Precio | Importe |
|---|---|---|---|---|---|
| O01OA030 | h. | Oficial primera | 0.491 | 18.5 | 9.08 |
| O01OA050 | h | Ayudante | 0.491 | 16 | 7.86 |
| P05CZ106 | m2 | Chapa zinc sist. Vmzinc Azengar 0,7 mm o equivalente (material) | 1.15 | 37.660673595219 | 43.31 |
| P07W090 | ud | Patas fijas y correderas inox (material) | 3 | 0.1100019674847 | 0.33 |
| P05CW040 | m2 | Lámina de separación nodular DELTA (material) | 1.05 | 5.6601012360313 | 5.94 |
| P05CGG230n | m | Remate alero/cumbrera/lima/lagrimero vent/ encuentros zinc PLUS pigmento azul bruma e=0,7 mm (material) | 0.35 | 7.1201273499192 | 2.49 |
| %0100 | % | Medios auxiliares | 1 % | 69.01 | 0.69 |
| %PM01 | % | Pequeño material | 0.5 % | 69.70 | 0.35 |
|  |  | Total |  |  | 70.05 |

| Medición | Uds. | Largo | Parcial |
|---|---|---|---|
| **CUBIERTA INCLINADA CONSERVATORIO |  |  |  |
| - Cubierta acceso (+8.42-12.35) | 1 | 448.45 | 448.45 |
| - Cubierta laterales y fondo (+8,42-11,00) | 1 | 932.75 | 932.75 |
| - Cubiertas interiores (+7,95-8,97) | 1 | 280.67 | 280.67 |
|  | 1 | 260.17 | 260.17 |
| Subtotal |  |  | 1922.04 |
| Total |  |  | 1922.04 |

**E09OTM010** m2 ENTABLADO MADERA AGLOMERADA HIDRÓFUGA 19 MM+ EXTRUCT. A. GALVAN (15/03/2016)
1922.04 m2 × 44.81 (46.19 con costes indirectos) = 88779.03
Tablero de cubierta formado por entablado de madera aglomerada hidrófuga de 19 mm de espesor apoyada, colocado con fijaciones mecánicas (puntas de acero) sobre perfiles en escuadra de acero galvanizado de 1mm de espesor colocadas formando calles de 40cm en el sentido de la máxima pendiente, fijados lateralmente en escuadras reguladoras de altura, para conseguir una alineación adecuada, anclados a forjado de hormigón, incluso fijación y limpieza. Incluso p.p. de medios auxiliares. Medido en verdadera magnitud. Según NTE-QTT y CTE. Materiales con marcado CE y DdP (Declaración de prestaciones) según Reglamento (UE) 305/2011.

| Código | Ud | Descripción | Rendimiento | Precio | Importe |
|---|---|---|---|---|---|
| O01OA030 | h. | Oficial primera | 0.781 | 18.5 | 14.45 |
| O01OA050 | h | Ayudante | 0.781 | 16 | 12.50 |
| O01OB130 | h | Oficial 1ª cerrajero | 0.212 | 18.5 | 3.92 |
| P05EM010 | m2 | Tablero aglomerado hidrófugo e=19mm (material) | 1.1 | 7.6701371873428 | 8.44 |
| P05EW030 | kg | Puntas acero 17x70 (material) | 0.2 | 1.0900194959848 | 0.22 |
| P01UC016 | cud | Puntas 2,8-3x50 acero esti galv (material) | 0.25 | 1.87003344724 | 0.47 |
| P05EW155n | m | Perfil acero galvanizado i/escuadras (material) | 2.5 | 1.4000250407145 | 3.50 |
| %PM0200 | % | Pequeño Material (15/03/2016) | 2 % | 43.50 | 0.87 |
| %0100 | % | Medios auxiliares | 1 % | 44.37 | 0.44 |
|  |  | Total |  |  | 44.81 |

| Medición | Uds. | Parcial |
|---|---|---|
| Idem medición cubierta ZINC | 1922.04 | 1922.04 |
| Total |  | 1922.04 |

**R09MZC180n** m. CANALÓN OCULTO ZINC Ø300mm, e=1,60MM (12/02/2019)
245.65 m. × 30.71 (31.66 con costes indirectos) = 7777.28
Canalón oculto de diámetro 300mm, para cubierta de bandejas de zinc, ejecutada por el sistema de junta alzada, ubicado según plano, constituida por bandejas de chapa de zinc conformado de longitud 2,00x0,80 m. y 1,60 mm. de espesor, fijadas en las dos direcciones mediante junta transversal con banda de solapo y engatillado con patillas de anclaje soldadas y separadas 30 cm., comprendiendo preparación de bordes de chapas, asentado sobre lámina nodular VMZ DELTA o equivalente, de polietileno de alta densidad de 0,60 mm de espesor., fijación de las patillas sobre el soporte con clavos de cobre de cabeza ancha, engatillado, ejecución de cama de mortero para base de asiento, aplicación de impermeabilización mediante aplicación de imprimación asfáltica para adhesión de lámina asfáltica y lámina de impermeabilización de betún modificado plastómero APP con armadura de fieltro de poliéster, de tipo LBM-30 FP, ejecución de los pies de vertiente con acabado abatido incluso limpieza. Completamente terminado

| Código | Ud | Descripción | Rendimiento | Precio | Importe |
|---|---|---|---|---|---|
| O01OA030 | h. | Oficial primera | 0.293 | 18.5 | 5.42 |
| O01OA050 | h | Ayudante | 0.293 | 16 | 4.69 |
| O01OB190 | h. | Ayudante fontanero (mano de obra; 18/11/2020) | 0.047 | 16 | 0.75 |
| P17NZ042n | m. | Canalón zinc azul bruma 300 mm. (material) | 1.1 | 10.480187447634 | 11.53 |
| P05CW030 | ud | Remates, tornillería y pequeño material (material) | 0.25 | 0.4700084065256 | 0.12 |
| P06BI010 | kg | Imprimación asfáltica para láminas bituminosas (material) | 0.18 | 1.3900248618522 | 0.25 |
| P06BPN040 | m2 | Lámina betún modif. plastómero LBM-30-FP (APP -15ºC) (material) | 0.6 | 3.900069756276 | 2.34 |
| P05CW040 | m2 | Lámina de separación nodular DELTA | 0.7 | 5.6601012360313 | 3.96 |
| PBPM.1da | m3 | MTO CTO M-5 MAN (material; 18/11/2020) | 0.016 | 75.22 | 1.20 |
| %0100 | % | Medios auxiliares | 1 % | 30.26 | 0.30 |
| %PM01 | % | Pequeño material | 0.5 % | 30.56 | 0.15 |
|  |  | Total |  |  | 30.71 |

Claves: fijación, zinc, canalón, engatillado, canal, anclaje, bandeja, ejecución, patilla, chapa, banda, dirección, junta, polietileno, cubierta, preparación, cabeza, capa, vertiente, soporte, clavo, cobre, pie, limpieza, soldadura, asiento

| Medición | Uds. | Largo | Parcial |
|---|---|---|---|
| **CUBIERTAS INCLINADAS CONSERVATORIO |  |  |  |
| - Cubierta acceso (+8.42-12.35) | 1 | 49.35 | 49.35 |
| - Cubierta laterales y fondo (+8,42-11,00) | 2 | 38.6 | 77.20 |
|  | 1 | 50.45 | 50.45 |
| - Cubiertas interiores (+7,95-8,97) | 1 | 34.25 | 34.25 |
|  | 1 | 34.4 | 34.40 |
| Subtotal |  |  | 245.65 |
| Total |  |  | 245.65 |

**EQAN23n** m2 CUB. INV. NO TRANS.BICAPA GRAVA BLANCA C/AISLAMIENTO I/REMATES (25/07/2006)
145.23 m2 × 45.49 (46.89 con costes indirectos) = 6809.83
Cubierta plana invertida bicapa no transitable constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, con terminación en film plástico, con armadura de fieltro de poliéster de alto gramaje, de 4 kg/m2, designación: LBM(SBS)-40 FP según UNE 104410-2013, adherida a la anterior con soplete; capa separadora de geotextil no tejido de fibras 100% poliester, punzonado mecánicamente con tratamiento térmico y calandrado con resistencia a la tracción de 2,3 kN/M según UNE-EN ISO 10319 y de resistencia al punzonamiento estático (CBR) de 600 N según UNE-EN-ISO 12236 con un gramaje de 200 grs/m2; aislamiento térmico a base de paneles de poliestireno extruido, de 80 mm de espesor total, con juntas perimetrales a media madera; capa separadora de geotextil no tejido de fibras 100% poliester, punzonado mecánicamente con tratamiento térmico y calandrado con resistencia a la tracción de 2,3 kN/M según UNE-EN ISO 10319 y de resistencia al punzonamiento estático (CBR) de 600 N según UNE-EN-ISO 12236 con un gramage de 200 grs/m2; listo para verter la capa de grava blanca (40/60), según indicación en planos, limpias y exentas de finos o sustancias extrañas extendida en una capa mínima de 8 cm (incluida en el precio). Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con lámina , autoprotegida por gránulo de pizarra, de 4 kg/m2, designación LBM (SBS)-50/G-FP, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediante lámina bituminosa de betún modificado con elastómeros SBS, de superficie no protegida, con armadura de fieltro de poliéster de alto gramaje, de 4 kg/m2, designación: LBM(SBS)-40 FP.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) PENDIENTE CERO nº 550R/16. Puesta en obra conforme a DIT nº 550R/16 y norma UNE 104401. Medida la superficie realmente ejecutada.
Con objeto de alcanzar 1 Punto en el Requisito MAT 1 del esquema Nueva Construcción del certificado medioambiental BREEAM ES los productos de aislamiento deberán contar con una Declaración Ambiental de Producto.
Con objeto de alcanzar 1 Punto en el Requisito MAT 4 del esquema Nueva Construcción del certificado medioambiental BREEAM ES el 80% por volumen del aislamiento térmico empleado en los elementos de construcción cubierta debe haber sido obtenido de manera que esté certificado de acuerdo a un nivel ISO 14001 o superior.

| Código | Ud | Descripción | Rendimiento | Precio | Importe |
|---|---|---|---|---|---|
| O01OA030 | h. | Oficial primera | 0.188 | 18.5 | 3.48 |
| O01OA070 | h | Peón ordinario | 0.188 | 14.5 | 2.73 |
| PBPO10a | m³ | HORMIGÓN CELULAR I/PP FABRICA LADRILLO MAESTRAS (material; 27/06/2019) | 0.1 | 45.62 | 4.56 |
| PBPM.1da | m3 | MTO CTO M-5 MAN | 0.02 | 75.22 | 1.50 |
| PNIB.3b | kg | Impr bituminosa aniónica tipo EA (material) | 0.3 | 1.8800336261023 | 0.56 |
| PNIL.3cacbn | m2 | LBM (SBS)-40-FV PE (material) | 1.1 | 3.6200647481331 | 3.98 |
| PNIL.3cabb | m2 | LBM (SBS)-40-FP PE (material) | 1.1 | 9.2301650898532 | 10.15 |
| PNIA.2ac | m2 | Geotextil no tejido de poliéster 200 gr/m2 (material) | 2.2 | 0.3200057235919 | 0.70 |
| P07TX026 | m2 | Placa XPS e=80 mm (material) | 1.02 | 8.7201559678786 | 8.89 |
| P01AG050n | m3 | Gravilla 40/60 mm (material) | 0.08 | 11.560206764757 | 0.92 |
| PNIB.8b | m | Cordón premoldeado 20mm BH-II (material) | 0.07 | 1.950034878138 | 0.14 |
| PNIL.3babb | m | LBM (SBS)-30-FP PE (material) | 0.07 | 2.9700531220871 | 0.21 |
| PNIL.3ebfb | m | LBM (SBS)-50/G-FP PE | 0.4 | 14.880266147022 | 5.95 |
| PNIW16a | u | Caz nor desagüe vert ø80mm (material) | 0.04 | 14.970267756782 | 0.60 |
| %0200 | % | Medios auxiliares | 2 % | 44.37 | 0.89 |
| %PM01 | % | Pequeño material | 0.5 % | 45.26 | 0.23 |
|  |  | Total |  |  | 45.49 |

Relación comercial: ADMON: Conselleria, 45.25, Alicante, 45.34, Andalucía, 45.32, Aragón, 45.35, Asturias, 45.4, Baleares, 45.3, Canarias, 45.28, Cantabria, 45.31, Castellón, Castilla - La Manc, Castilla y León, Cataluña, 45.37, Comunitat Valencia, Extremadura, Galicia, Madrid (Comunidad, 45.39, Murcia (Región), Navarra (Comunidad, País Vasco, 45.42, Rioja, La, Valencia

| Medición | Uds. | Largo | Parcial |
|---|---|---|---|
| ** CUBIERTAS PLANAS |  |  |  |
| - Cubierta sala usos múltiples | 1 | 58.7 | 58.70 |
| - Cubierta aula orquesta/coro | 1 | 86.53 | 86.53 |
| Subtotal |  |  | 145.23 |
| Total |  |  | 145.23 |

**EQAT15bfcan** m2 CUB. INV. TRANSIT. BICAPA LOSA FILTRANTE C/AISLAMIENTO I/REMATES (25/07/2006)
115.55 m2 × 69.44 (71.58 con costes indirectos) = 8271.07
Cubierta plana invertida bicapa transitable constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, con terminación en film plástico, con armadura de fieltro de poliéster de alto gramaje, de 4 kg/m2, designación: LBM(SBS)-40 FP según UNE 104410-2013, adherida a la anterior con soplete; capa separadora de geotextil no tejido de fibras 100% poliester, punzonado mecánicamente con tratamiento térmico y calandrado con resistencia a la tracción de 2,3 kN/M según UNE-EN ISO 10319 y de resistencia al punzonamiento estático (CBR) de 600 N según UNE-EN-ISO 12236 con un gramaje de 200 grs/m2; aislamiento térmico a base de paneles de poliestireno extruido, de 80 mm de espesor total, con juntas perimetrales a media madera; capa separadora de geotextil no tejido de fibras 100% poliester, punzonado mecánicamente con tratamiento térmico y calandrado con resistencia a la tracción de 2,3 kN/M según UNE-EN ISO 10319 y de resistencia al punzonamiento estático (CBR) de 600 N según UNE-EN-ISO 12236 con un gramage de 200 grs/m2; acabado con baldosa aislante de 75mm constituida por un pavimento de hormigón poroso de 35mm de espesor que actúa como protección mecánica de una base aislante d epoliestireno extruído de 40mm de espesor de densidad 35kg/m3. Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con lámina , autoprotegida por gránulo de pizarra, de 4 kg/m2, designación LBM (SBS)-50/G-FP, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediante lámina bituminosa de betún modificado con elastómeros SBS, de superficie no protegida, con armadura de fieltro de poliéster de alto gramaje, de 4 kg/m2, designación: LBM(SBS)-40 FP.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) PENDIENTE CERO nº 550R/16. Puesta en obra conforme a DIT nº 550R/16 y norma UNE 104401. Medida la superficie realmente ejecutada.
Con objeto de alcanzar 1 Punto en el Requisito MAT 1 del esquema Nueva Construcción del certificado medioambiental BREEAM ES los productos de aislamiento deberán contar con una Declaración Ambiental de Producto.
Con objeto de alcanzar 1 Punto en el Requisito MAT 4 del esquema Nueva Construcción del certificado medioambiental BREEAM ES el 80% por volumen del aislamiento térmico empleado en los elementos de construcción cubierta debe haber sido obtenido de manera que esté certificado de acuerdo a un nivel ISO 14001 o superior.

| Código | Ud | Descripción | Rendimiento | Precio | Importe |
|---|---|---|---|---|---|
| O01OA030 | h. | Oficial primera | 0.188 | 18.5 | 3.48 |
| O01OA060 | h | Peón especializado | 0.188 | 15.5 | 2.91 |
| PBPO10a | m³ | HORMIGÓN CELULAR I/PP FABRICA LADRILLO MAESTRAS | 0.1 | 45.62 | 4.56 |
| PBPM.1da | m3 | MTO CTO M-5 MAN | 0.02 | 75.22 | 1.50 |
| PNIB.3b | kg | Impr bituminosa aniónica tipo EA | 0.3 | 1.8800336261023 | 0.56 |
| PNIL.3cacbn | m2 | LBM (SBS)-40-FV PE | 1.1 | 3.6200647481331 | 3.98 |
| PNIL.3cabb | m2 | LBM (SBS)-40-FP PE | 1.1 | 9.2301650898532 | 10.15 |
| PNIA.2ac | m2 | Geotextil no tejido de poliéster 200 gr/m2 | 2.2 | 0.3200057235919 | 0.70 |
| PNTP.2afc | m2 | Panel XPS 0.036 e80mm (material) | 1.02 | 11.450204797272 | 11.68 |
| PQAR.4an | m² | Losa mixta filtrante 50x50x7.5 (material) | 1.02 | 20.900373822094 | 21.32 |
| PNIB.8b | m | Cordón premoldeado 20mm BH-II | 0.07 | 1.950034878138 | 0.14 |
| PNIL.3babb | m | LBM (SBS)-30-FP PE | 0.07 | 2.9700531220871 | 0.21 |
| PNIL.3ebfb | m | LBM (SBS)-50/G-FP PE | 0.4 | 14.880266147022 | 5.95 |
| PNIW16a | u | Caz nor desagüe vert ø80mm | 0.04 | 14.970267756782 | 0.60 |
| %0200 | % | Medios auxiliares | 2 % | 67.74 | 1.35 |
| %PM01 | % | Pequeño material | 0.5 % | 69.09 | 0.35 |
|  |  | Total |  |  | 69.44 |

Relación comercial: ADMON: Conselleria, 69.04, Alicante, 69.89, Andalucía, 69.72, Aragón, 69.97, Asturias, 70.4, Baleares, 69.52, Canarias, 69.36, Cantabria, 69.6, Castellón, 69.34, Castilla - La Manc, 69.31, Castilla y León, 69.61, Cataluña, 70.17, Comunitat Valencia, 69.63, Extremadura, 69.3, Galicia, 69.57, Madrid (Comunidad, 70.36, Murcia (Región), 69.55, Navarra (Comunidad, 70.18, País Vasco, 70.6, Rioja, La, 69.9, Valencia, 69.5

| Medición | Uds. | Largo | Parcial |
|---|---|---|---|
| ** Cubierta instalaciones auditorio | 1 | 115.55 | 115.55 |
| Total |  |  | 115.55 |

**EQAT.7aebamn** m2 CUB. INV. TRANSIR PEATONAL. BICAPA C/AISLAMIENTO I/REMATES (25/07/2006)
110 m2 × 46.92 (48.37 con costes indirectos) = 5320.70
Cubierta plana invertida bicapa transitable constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, con terminación en film plástico, con armadura de fieltro de poliéster de alto gramaje, de 4 kg/m2, designación: LBM(SBS)-40 FP según UNE 104410-2013, adherida a la anterior con soplete; capa separadora de geotextil no tejido de fibras 100% poliester, punzonado mecánicamente con tratamiento térmico y calandrado con resistencia a la tracción de 2,3 kN/M según UNE-EN ISO 10319 y de resistencia al punzonamiento estático (CBR) de 600 N según UNE-EN-ISO 12236 con un gramaje de 200 grs/m2; aislamiento térmico a base de paneles de poliestireno extruido, de 80 mm de espesor total, con juntas perimetrales a media madera; capa separadora de geotextil no tejido de alta tenacidad a base d epolipropileno termosoldado con resistencia a la tracción de 9,5 kN/M según UNE-EN ISO 10319 y de resistencia al punzonamiento estático (CBR) de 1500 N según UNE-EN-ISO 12236 con un gramage de 120 grs/m2; y capa de protección y soporte del pavimento realizada con mortero de cemento y arena de rio de 5 cm de espesor armada con mallazo 200x200x6, perfectamente nivelado y listo para solar. Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con lámina , autoprotegida por gránulo de pizarra, de 4 kg/m2, designación LBM (SBS)-50/G-FP, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediante lámina bituminosa de betún modificado con elastómeros SBS, de superficie no protegida, con armadura de fieltro de poliéster de alto gramaje, de 4 kg/m2, designación: LBM(SBS)-40 FP.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) TRÁFICO RODADO nº 569R/16. Puesta en obra conforme a DIT nº 569R/16 y UNE 104401. Medida la superficie realmente ejecutada.
Con objeto de alcanzar 1 Punto en el Requisito MAT 1 del esquema Nueva Construcción del certificado medioambiental BREEAM ES los productos de aislamiento deberán contar con una Declaración Ambiental de Producto.
Con objeto de alcanzar 1 Punto en el Requisito MAT 4 del esquema Nueva Construcción del certificado medioambiental BREEAM ES el 80% por volumen del aislamiento térmico empleado en los elementos de construcción cubierta debe haber sido obtenido de manera que esté certificado de acuerdo a un nivel ISO 14001 o superior.

| Código | Ud | Descripción | Rendimiento | Precio | Importe |
|---|---|---|---|---|---|
| O01OA030 | h. | Oficial primera | 0.188 | 18.5 | 3.48 |
| O01OA060 | h | Peón especializado | 0.188 | 15.5 | 2.91 |
| PBPO10a | m³ | HORMIGÓN CELULAR I/PP FABRICA LADRILLO MAESTRAS | 0.1 | 45.62 | 4.56 |
| PBPM.1da | m3 | MTO CTO M-5 MAN | 0.02 | 75.22 | 1.50 |
| PNIB.3b | kg | Impr bituminosa aniónica tipo EA | 0.3 | 1.8800336261023 | 0.56 |
| PNIL.3cacbn | m2 | LBM (SBS)-40-FV PE | 1.1 | 3.6200647481331 | 3.98 |
| PNIL.3cabb | m2 | LBM (SBS)-40-FP PE | 1.1 | 9.2301650898532 | 10.15 |
| PNIA.2ac | m2 | Geotextil no tejido de poliéster 200 gr/m2 | 1.1 | 0.3200057235919 | 0.35 |
| P07TX026 | m2 | Placa XPS e=80 mm | 1.02 | 8.7201559678786 | 8.89 |
| P06GP030 | m2 | Geotextil no tejido de polipropileno 120 gr/m2 (material) | 1.1 | 0.8600153821532 | 0.95 |
| PBPM.1daN | m3 | MTO CTO M-5 MAN C/MALLAZO (material; 18/11/2020) | 0.02 | 76.78 | 1.54 |
| PNIB.8b | m | Cordón premoldeado 20mm BH-II | 0.07 | 1.950034878138 | 0.14 |
| PNIL.3babb | m | LBM (SBS)-30-FP PE | 0.07 | 2.9700531220871 | 0.21 |
| PNIL.3ebfb | m | LBM (SBS)-50/G-FP PE | 0.4 | 14.880266147022 | 5.95 |
| PNIW16a | u | Caz nor desagüe vert ø80mm | 0.04 | 14.970267756782 | 0.60 |
| %0200 | % | Medios auxiliares | 2 % | 45.77 | 0.92 |
| %PM01 | % | Pequeño material | 0.5 % | 46.69 | 0.23 |
|  |  | Total |  |  | 46.92 |

Relación comercial: ADMON: Conselleria, 46.32, Alicante, 47.18, Andalucía, 47, Aragón, 47.25, Asturias, 47.69, Baleares, 46.79, Canarias, 46.64, Cantabria, 46.87, Castellón, 46.62, Castilla - La Manc, 46.59, Castilla y León, 46.88, Cataluña, 47.45, Comunitat Valencia, 46.9, Extremadura, 46.58, Galicia, 46.84, Madrid (Comunidad, 47.65, Murcia (Región), 46.82, Navarra (Comunidad, 47.46, País Vasco, 47.88, Rioja, La, 47.19, Valencia, 46.77

| Medición | Uds. | Largo | Parcial |
|---|---|---|---|
| *** REPARACIÓN CUBIERTAS AUDITORIO |  |  |  |
| -- Galerías laterales palcos | 2 | 40.45 | 80.90 |
| -- Terrazas vestíbulo planta 1 | 2 | 14.55 | 29.10 |
| Subtotal |  |  | 110.00 |
| Total |  |  | 110 |

**EQAT.7aebamnn** m2 CUB. INV. TRANSIR PEATONAL. BICAPA URBANIZACION-AISLA I/REMATES (25/07/2006)
1809.13 m2 × 65.13 (67.14 con costes indirectos) = 121464.99
Cubierta plana invertida bicapa transitable constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, con terminación en film plástico, con armadura de fieltro de poliéster de alto gramaje, de 4 kg/m2, designación: LBM(SBS)-40 FP según UNE 104410-2013, adherida a la anterior con soplete; capa separadora de geotextil no tejido de alta tenacidad a base d epolipropileno termosoldado con resistencia a la tracción de 9,5 kN/M según UNE-EN ISO 10319 y de resistencia al punzonamiento estático (CBR) de 1500 N según UNE-EN-ISO 12236 con un gramaje de 120 grs/m2, capa drenante compuesta por una estructura tridimensional de poliestireno de 12,5mm de altura, con un geotextil no tejido de rafia de polipropileno incorporado en su cara superior de 235grs/m2, con una resistencia a compresión de 900 kPa al 10% de deformación, aislamiento térmico a base de paneles de poliestireno extruido, de 80 mm de espesor total, con juntas perimetrales a media madera; capa separadora de geotextil no tejido de fibras 100% poliester, punzonado mecánicamente con tratamiento térmico y calandrado con resistencia a la tracción de 2,3 kN/M según UNE-EN ISO 10319 y de resistencia al punzonamiento estático (CBR) de 600 N según UNE-EN-ISO 12236 con un gramage de 200 grs/m2, y capa de protección y soporte del pavimento realizada con mortero de cemento y arena de rio de 5 cm de espesor armada con mallazo 200x200x6, perfectamente nivelado y listo para solar. Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con lámina , autoprotegida por gránulo de pizarra, de 4 kg/m2, designación LBM (SBS)-50/G-FP, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediante lámina bituminosa de betún modificado con elastómeros SBS, de superficie no protegida, con armadura de fieltro de poliéster de alto gramaje, de 4 kg/m2, designación: LBM(SBS)-40 FP.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) TRÁFICO RODADO nº 569R/16. Puesta en obra conforme a DIT nº 569R/16 y UNE 104401. Medida la superficie realmente ejecutada.
Con objeto de alcanzar 1 Punto en el Requisito MAT 1 del esquema Nueva Construcción del certificado medioambiental BREEAM ES los productos de aislamiento deberán contar con una Declaración Ambiental de Producto.
Con objeto de alcanzar 1 Punto en el Requisito MAT 4 del esquema Nueva Construcción del certificado medioambiental BREEAM ES el 80% por volumen del aislamiento térmico empleado en los elementos de construcción cubierta debe haber sido obtenido de manera que esté certificado de acuerdo a un nivel ISO 14001 o superior.

| Código | Ud | Descripción | Rendimiento | Precio | Importe |
|---|---|---|---|---|---|
| O01OA030 | h. | Oficial primera | 0.188 | 18.5 | 3.48 |
| O01OA060 | h | Peón especializado | 0.188 | 15.5 | 2.91 |
| PBPO10a | m³ | HORMIGÓN CELULAR I/PP FABRICA LADRILLO MAESTRAS | 0.1 | 45.62 | 4.56 |
| PBPM.1da | m3 | MTO CTO M-5 MAN | 0.02 | 75.22 | 1.50 |
| PNIB.3b | kg | Impr bituminosa aniónica tipo EA | 0.3 | 1.8800336261023 | 0.56 |
| PNIL.3cacbn | m2 | LBM (SBS)-40-FV PE | 1.1 | 3.6200647481331 | 3.98 |
| PNIL.3cabb | m2 | LBM (SBS)-40-FP PE | 1.1 | 9.2301650898532 | 10.15 |
| P06GP030 | m2 | Geotextil no tejido de polipropileno 120 gr/m2 | 2.2 | 0.8600153821532 | 1.89 |
| P06D145 | m2 | Capa drenante Drentex Impact Parking o equivalente (material) | 1 | 17.180307285339 | 17.18 |
| P07TX026 | m2 | Placa XPS e=80 mm | 1.02 | 8.7201559678786 | 8.89 |
| PBPM.1daN | m3 | MTO CTO M-5 MAN C/MALLAZO | 0.02 | 76.78 | 1.54 |
| PNIB.8b | m | Cordón premoldeado 20mm BH-II | 0.07 | 1.950034878138 | 0.14 |
| PNIL.3babb | m | LBM (SBS)-30-FP PE | 0.07 | 2.9700531220871 | 0.21 |
| PNIL.3ebfb | m | LBM (SBS)-50/G-FP PE | 0.4 | 14.880266147022 | 5.95 |
| PNIW16a | u | Caz nor desagüe vert ø80mm | 0.04 | 14.970267756782 | 0.60 |
| %0200 | % | Medios auxiliares | 2 % | 63.54 | 1.27 |
| %PM01 | % | Pequeño material | 0.5 % | 64.81 | 0.32 |
|  |  | Total |  |  | 65.13 |

Relación comercial: ADMON: Conselleria, 64.17, Alicante, 65.03, Andalucía, 64.86, Aragón, 65.1, Asturias, 65.54, Baleares, 64.64, Canarias, 64.49, Cantabria, 64.73, Castellón, 64.47, Castilla - La Manc, 64.44, Castilla y León, 64.74, Cataluña, 65.31, Comunitat Valencia, 64.77, Extremadura, 64.43, Galicia, 64.69, Madrid (Comunidad, 65.5, Murcia (Región), 64.67, Navarra (Comunidad, 65.32, País Vasco, 65.73, Rioja, La, 65.04, Valencia, 64.62

| Medición | Uds. | Largo | Parcial |
|---|---|---|---|
| *** PLANTA BAJA |  |  |  |
| - Pavimento caliza+calzada portuguesa+empedrado | 1 | 1375.95 | 1375.95 |
| - Acera perimetral conservatorio | 1 | 346.95 | 346.95 |
| ** PATIO INTERIOR LAMINA AGUA | 1 | 86.23 | 86.23 |
| Subtotal |  |  | 1809.13 |
| Total |  |  | 1809.13 |

**EQAA.3aedn** m2 CUBIERTA AJARDINADA EXTENSIVA C/AISLAMIENTO I/REMATES (25/07/2006)
169.45 m2 × 55.26 (56.96 con costes indirectos) = 9651.87
Cubierta plana ajardinada extensiva constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, antiraíz auto-protegida con gránulo de pizarra y armadura de poliéster reforzado, de 5 kg/m2, denominación LBM(SBS)-50/G-FP R, adherida a la anterior con soplete, capa separadora de geotextil no tejido de fibras 100% poliester, punzonado mecánicamente con tratamiento térmico y calandrado con resistencia a la tracción de 2,3 kN/M según UNE-EN ISO 10319 y de resistencia al punzonamiento estático (CBR) de 600 N según UNE-EN-ISO 12236 con un gramaje de 200 grs/m2, capa drenante compuesta por una estructura tridimensional de poliestireno de 13mm de altura, con un geotextil de polipropileno incorporado, colocado en una de sus caras, drentex impact 200, para posterior acabado con sustrato y tierra vegetal (no incluido), . Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con banda de terminación con lámina bituminosa antiraíz autoprotegida con gránulo de pizarra y armadura de poliéster reforzado y tratamiento anti-raíz de 5 kg/m2, denominación LBM(SBS)-50/G-FP R, con una longitud suficiente para cubrir los paramentos completos de las jardineras, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediantelámina bituminosa de betún modificado con elastómeros SBS antiraíz, autoprotegida con gránulo de pizarra y armadura de poliéster reforzado, de 5 kg/m2, denominación LBM(SBS)-50/G-FP R.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) PENDIENTE CERO nº 550R/16. Puesta en obra conforme a DIT nº 550R/16 y norma UNE 104401. Medida la superficie realmente ejecutada.
Con objeto de alcanzar 1 Punto en el Requisito MAT 1 del esquema Nueva Construcción del certificado medioambiental BREEAM ES los productos de aislamiento deberán contar con una Declaración Ambiental de Producto.
Con objeto de alcanzar 1 Punto en el Requisito MAT 4 del esquema Nueva Construcción del certificado medioambiental BREEAM ES el 80% por volumen del aislamiento térmico empleado en los elementos de construcción cubierta debe haber sido obtenido de manera que esté certificado de acuerdo a un nivel ISO 14001 o superior.

| Código | Ud | Descripción | Rendimiento | Precio | Importe |
|---|---|---|---|---|---|
| O01OA030 | h. | Oficial primera | 0.188 | 18.5 | 3.478 |
| O01OA060 | h | Peón especializado | 0.188 | 15.5 | 2.914 |
| PBPO10a | m³ | HORMIGÓN CELULAR I/PP FABRICA LADRILLO MAESTRAS | 0.1 | 45.62 | 4.562 |
| PBPM.1da | m3 | MTO CTO M-5 MAN | 0.02 | 75.22 | 1.504 |
| PNIB.3b | kg | Impr bituminosa aniónica tipo EA | 0.3 | 1.8800336261023 | 0.564 |
| PNIL.3cacbn | m2 | LBM (SBS)-40-FV PE | 1.1 | 3.6200647481331 | 3.982 |
| PNIL.4a | m² | Lámina LBM(SBS)-50/G-FP (material) | 1.1 | 10.500187805358 | 11.550 |
| P06D140 | m2 | Capa drenaante Drentex Impact 200 o equivalente (material) | 1.1 | 15.820282960073 | 17.402 |
| PNIA.2ac | m2 | Geotextil no tejido de poliéster 200 gr/m2 | 3.3 | 0.3200057235919 | 1.056 |
| PNIB.8b | m | Cordón premoldeado 20mm BH-II | 0.07 | 1.950034878138 | 0.137 |
| PNIL.3babb | m | LBM (SBS)-30-FP PE | 0.07 | 2.9700531220871 | 0.208 |
| PNIL.3ebfb | m | LBM (SBS)-50/G-FP PE | 0.4 | 14.880266147022 | 5.952 |
| PNIW16a | u | Caz nor desagüe vert ø80mm | 0.04 | 14.970267756782 | 0.599 |
| %0200 | % | Medios auxiliares | 2 % | 53.908 | 1.078 |
| %PM01 | % | Pequeño material | 0.5 % | 54.986 | 0.275 |
|  |  | Total |  |  | 55.26 |

Relación comercial: ADMON: Conselleria, 54.42, Alicante, 55.28, Andalucía, 55.11, Aragón, 55.35, Asturias, 55.79, Baleares, 54.9, Canarias, 54.74, Cantabria, 54.98, Castellón, 54.72, Castilla - La Manc, 54.69, Castilla y León, 54.99, Cataluña, 55.55, Comunitat Valencia, 55.01, Extremadura, 54.68, Galicia, 54.95, Madrid (Comunidad, 55.75, Murcia (Región), 54.93, Navarra (Comunidad, 55.56, País Vasco, 55.98, Rioja, La, 55.29, Valencia, 54.88

| Medición | Uds. | Largo | Parcial |
|---|---|---|---|
| *** PLANTA BAJA |  |  |  |
| - Patio interior ajardinado | 1 | 59.9 | 59.90 |
| - Parterre entre conservatorio y auditorio | 1 | 109.55 | 109.55 |
| Subtotal |  |  | 169.45 |
| Total |  |  | 169.45 |

**A09APB051** m2 CUBIERTA PLANA TRANSITABLE VEHÍCULOS I/REMATES (25/07/2006)
60 m2 × 29.75 (30.67 con costes indirectos) = 1840.20
Impermeabilización de zona transitable para transito de vehiculos constituida por: formación capa de regularización de mortero de cemento con un espesor medio de 2 cms con resistencia superficial necesaria para recibir la impermeabilización;Membrana impermeabilizante bicapa ADHERIDA al soporte formada por emulsión asfáltica EMUFAL I con una dotación mínima de 500 gr./m2, lámina de betún modificado plastomérico APP con armadura de fieltro de fibra de vidrio (FV) con una flexibilidad a bajas temperaturas < /= -15ºC tipo MORTERPLAS 3 Kg FV designación: LBM-30-FV según UNE 104410-2013, lámina superior totalmente adherida a la inferior lámina de betún modificado plastomérico APP con doble armadura de fieltro de poliéster reforzado y estabilizado (FP) y de film de polietileno con una flexibilidad a bajas temperaturas < /= -15ºC tipo MORTERPLAS 4,8 kg designación: LBM-48-FP+PE según UNE 104410-2013; capa separadora antipunzonante de geotextil no tejido de alta tenacidad a base de polipropileno termosoldado con resistencia a la tracción de 19 kN/M según UNE-EN ISO 10319 y de resistencia al punzonamiento estático (CBR) de 3350 N según UNE-EN-ISO 12236 con un gramaje de 120 grs/m2 TEXXAM 3000, capa de acabado mediante solera de hormigón armado con malla electrosoldada de reparto de cargas, nivelado y lista para solar con baldosa hidráulica acabada en punta de diamante de 30x30 cm., color gris, recibida sobre capa soporte de mortero de cemento CEM II/A-P 32,5 R y arena de río M-5, p.p. de rodapié del mismo material de 10 cm.de altura, i/relleno de juntas con lechada de cemento CEM II/A-P 32,5 R 1/2 y limpieza, s/NTE-RSR-4, replanteo, piezas de remate y medios auxiliares con un grado de resbaladicidad 3 según artículo 1 CTE-DB-SU1. Todo el sistema de acuerdo a las indicaciónes del Código Técnico de la Edificación (CTE) y norma UNE-104401-2013 Impermeabilización con láminas bituminosas modificadas. Se cumplirá en la ejecución de los elementos singulares todo lo referido a los artículos 2.4.4.1.1; 2.4.4.1.2; 2.4.4.1.4; 2.4.4.1.5 y 2.4.4.1.9 del CTE-DB-HS1. Medido en verdadera magnitud.
REMATE ENCUENTRO PARAMENTO VERTICAL: Impermeabilización de cubiertas en remate de encuentro con paramento vertical constituida por : Formación de escocia de mortero, imprimación asfaltica mediante emulsión asfáltica EMUFAL I con una dotación mínima de 500 gr./m2, banda de refuerzo formada con lamina de betún modificado MORTERPLAS FP 3 KGS LBM-30-FP en un desarrollo medio de 50 cms, posterior remate superior con lámina autoprotegida en entrega a paramento vertical con lámina de betún modificado tipo: MORTERPLAS FV 4Kg MIN LBM-40-FV/G, adherida a fuego para un desarrollo de perímeto estimado en 70 cms ( 20 cm. por encima del nivel de acabado según CTE) listo para recibir el sistema de la parte general de la cubierta. El extremo superior de la banda de remate estará embebido en el paramento y rematado con perfil de aluminio". Completamente terminada y Ejecutada según norma UNE 104401-2013, incluso medios auxiliares.
JUNTA DE DILATACIÓN: Impermeabilización de juntas de dilatación, mediante bandas de adherencia de 33 cm de ancho tipo MORTERPLAS FP 3 kg BAND 33 a cada lado de la junta; formación de junta de dilatación mediante banda de 50 cm de ancho, adherida a ambos lados de la misma formando fuelle tipo MORTERPLAS PEc 4KG y con solapes transversales de al menos 15 cm; fondo de junta de diámetro 30 mm tipo JUNTER F y tapajunta mediante banda de 33 cm tipo MORTERPLAS PE 4 KG., listo para recibir el sistema de la parte general de la cubierta.
SUMIDERO C/CAZOLETA SIFÓNICA EPDM: Impermeabilización de sumidero constituida por unidad de desagüe compuesta por cazoleta prefabricada tipo: CAZOLETAS EPDM incluido morrión totalmente adherida, previa imprimación del soporte y doble refuerzo tipo MORTERPLAS FP 3kg (100 x 100 cm) lista para recibir el sistema de la parte general de la cubierta.

| Código | Ud | Descripción | Rendimiento | Precio | Importe |
|---|---|---|---|---|---|
| O01OA030 | h. | Oficial primera | 0.188 | 18.5 | 3.48 |
| O01OA070 | h | Peón ordinario | 0.188 | 14.5 | 2.73 |
| PBPM.1da | m3 | MTO CTO M-5 MAN | 0.02 | 75.22 | 1.50 |
| PNIB.3b | kg | Impr bituminosa aniónica tipo EA | 0.3 | 1.8800336261023 | 0.56 |
| P06BSN048 | m2 | Lamina Morterplas SBS FV 3 kg o equivalente (material) | 1 | 4.0500724392097 | 4.05 |
| P06BSN066 | m2 | Lamina Morterplas SBS Parking o equivalente (material) | 1 | 8.940159902848 | 8.94 |
| P06GP030 | m2 | Geotextil no tejido de polipropileno 120 gr/m2 | 1 | 0.8600153821532 | 0.86 |
| PNIB.8b | m | Cordón premoldeado 20mm BH-II | 0.07 | 1.950034878138 | 0.14 |
| PNIL.3babb | m | LBM (SBS)-30-FP PE | 0.07 | 2.9700531220871 | 0.21 |
| PNIL.3ebfb | m | LBM (SBS)-50/G-FP PE | 0.4 | 14.880266147022 | 5.95 |
| PNIW16a | u | Caz nor desagüe vert ø80mm | 0.04 | 14.970267756782 | 0.60 |
| %0200 | % | Medios auxiliares | 2 % | 29.02 | 0.58 |
| %PM01 | % | Pequeño material | 0.5 % | 29.60 | 0.15 |
|  |  | Total |  |  | 29.75 |

| Medición | Uds. | Largo | Ancho | Parcial |
|---|---|---|---|---|
| *** CONSERVATORIO |  |  |  |  |
| - Rampa garaje | 1 | 10 | 6 | 60.00 |
| Subtotal |  |  |  | 60.00 |
| Total |  |  |  | 60 |

**E05PROTCUB** ml LINEA DE VIDA FIJA (18/11/2020)
298.45 ml × 62.62 (64.55 con costes indirectos) = 19264.95
Línea fija horizontal de seguridad para anclaje y desplazamiento de cinturones de seguridad con cable de acero inoxidable tensado de 8 mm de diámetro, anclado a puntos fijos mediante tacos químicos, tacos de barra de acero inoxidable o tornillería. Medida la unidad instalada. Certificado CE en cada uno de sus elementos. Según UNE-EN 795. s/R.D. 773/97 y R.D. 1407/92, incluso redacción de proyecto y montaje por instalador acreditado.

| Código | Ud | Descripción | Rendimiento | Precio | Importe |
|---|---|---|---|---|---|
| O01OA030 | h. | Oficial primera | 0.094 | 18.5 | 1.74 |
| O01OA070 | h | Peón ordinario | 0.094 | 14.5 | 1.36 |
| P31IS565 | m. | Cable inox. 8 mm. (material) | 1.08 | 44.240791286577 | 47.78 |
| P31IS670 | ud | Punto de anclaje fijo (material) | 1 | 11.120198894818 | 11.12 |
| %0050 | % | Medios auxiliares | 0.5 % | 62.00 | 0.31 |
| %PM01 | % | Pequeño material | 0.5 % | 62.31 | 0.31 |
|  |  | Total |  |  | 62.62 |

| Medición | Uds. | Largo | Parcial |
|---|---|---|---|
| *** CONSERVATORIO |  |  |  |
| - Cubiertas inclinadas | 2 | 37.7 | 75.40 |
|  | 2 | 34.2 | 68.40 |
|  | 2 | 28.5 | 57.00 |
| Subtotal |  |  | 200.80 |
| - Cubiertas planas- petos hormigón | 2 | 7.55 | 15.10 |
|  | 1 | 7.55 | 7.55 |
| Subtotal |  |  | 22.65 |
| ... |  |  |  |
| *** AUDITORIO |  |  |  |
| - Cúpula | 1 | 75 | 75.00 |
| Subtotal |  |  | 75.00 |
| Total |  |  | 298.45 |

**E12PCM120** ud ASPIRADOR ESTÁTICO ACERO GALVAN. D=30CM (18/11/2020)
4 ud × 59.57 (61.4 con costes indirectos) = 245.60
Aspirador estático de acero galvanizado de salida modelo A24H de RIXAAB o equivalente, realizado en acero al carbono galvanizado, con igual acabado que la fachada de zinc, acoplado a conducto de ventilación, con una longitud total de 110cm , totalmente instalado instalado, s/NTE-ISV.

| Código | Ud | Descripción | Rendimiento | Precio | Importe |
|---|---|---|---|---|---|
| O01OA030 | h. | Oficial primera | 0.115 | 18.5 | 2.13 |
| P10CHA090 | ud | Sombr.normal acero galvan D=30cm (material) | 1 | 28.630512082611 | 28.63 |
| P10CCM130 | m. | Cond.vent.acero galv. e=0,5mm D=30cm (material) | 1 | 28.210504570396 | 28.21 |
| %0050 | % | Medios auxiliares | 0.5 % | 58.97 | 0.29 |
| %PM01 | % | Pequeño material | 0.5 % | 59.26 | 0.30 |
|  |  | Total |  |  | 59.57 |

Claves: conducción, inoxidable, ventilación, salida, estático, acero, aspirador, diámetro, material, acoplar

**E12.048** m2 REMATE METALICO CHIMENEAS (18/11/2020)
3.4 m2 × 120.02 (123.72 con costes indirectos) = 420.65
Suministro y colocación de remate metálico en conductos de ventilación y chimeneas tipo RIXAAB , modelo SAN CUGAT o equivalente, realizado con lamas en acero al carbono galvanizado, con igual acabado que la fachada de zinc, de 50 cm de altura, rematado en la parte superior por chapa ciega del mismo material con pendiente a 4 aguas, i/recibido de albañilería y montaje en obra, medido en planta, totalmente terminado.

| Código | Ud | Descripción | Rendimiento | Precio | Importe |
|---|---|---|---|---|---|
| O01OB130 | h | Oficial 1ª cerrajero | 0.089 | 18.5 | 1.65 |
| O01OB140 | h | Ayudante cerrajero | 0.184 | 16 | 2.94 |
| P10CCM040M | m2 | Remate chimenea S.Cugat o equivalente ac carbono (material) | 1 | 114.2420433223 | 114.24 |
| %0050 | % | Medios auxiliares | 0.5 % | 118.83 | 0.59 |
| %PM01 | % | Pequeño material | 0.5 % | 119.42 | 0.60 |
|  |  | Total |  |  | 120.02 |

| Medición | Uds. | Largo | Ancho | Parcial |
|---|---|---|---|---|
| *** CHIMENEAS | 1 | 1.91 | 1.78 | 3.40 |
| Total |  |  |  | 3.4 |

**R09MZC180nm** m. PARANIEVES ZINC CUBIERTA (12/02/2019)
245.65 m. × 15.38 (15.85 con costes indirectos) = 3893.55
Paranieves de zin sistema Snow guard ,S5 System de RHEINZINK o equivalente, anclado mediante sistema clip y tornillo a la junta alzada de la cubierta. Completamente instalado.

| Código | Ud | Descripción | Rendimiento | Precio | Importe |
|---|---|---|---|---|---|
| O01OA030 | h. | Oficial primera | 0.235 | 18.5 | 4.35 |
| O01OA050 | h | Ayudante | 0.235 | 16 | 3.76 |
| P17NZ042np | m. | Paranieves zinc (material) | 1.1 | 6.4001144718375 | 7.04 |
| %0100 | % | Medios auxiliares | 1 % | 15.15 | 0.15 |
| %PM01 | % | Pequeño material | 0.5 % | 15.30 | 0.08 |
|  |  | Total |  |  | 15.38 |

Claves: fijación, zinc, canalón, engatillado, canal, anclaje, bandeja, ejecución, patilla, chapa, banda, dirección, junta, polietileno, cubierta, preparación, cabeza, capa, vertiente, soporte, clavo, cobre, pie, limpieza, soldadura, asiento

| Medición | Uds. | Largo | Parcial |
|---|---|---|---|
| **CUBIERTAS INCLINADAS CONSERVATORIO |  |  |  |
| - Cubierta acceso (+8.42-12.35) | 1 | 49.35 | 49.35 |
| - Cubierta laterales y fondo (+8,42-11,00) | 2 | 38.6 | 77.20 |
|  | 1 | 50.45 | 50.45 |
| - Cubiertas interiores (+7,95-8,97) | 1 | 34.25 | 34.25 |
|  | 1 | 34.4 | 34.40 |
| Subtotal |  |  | 245.65 |
| Total |  |  | 245.65 |

## 06 FACHADAS Y CERRAMIENTOS (12/02/2019)
Importe: 313550.64
Relación comercial: ADMON: Conselleria, 313435.1, Alicante, 313668.53, Andalucía, 313623.73, Aragón, 313689.76, Asturias, 313807.65, Baleares, 313569.5, Canarias, 313529.42, Cantabria, 313588.37, Castellón, 313524.7, Castilla - La Manc, 313508.2, Castilla y León, 313590.72, Cataluña, 313743.99, Comunitat Valencia, 313597.8, Extremadura, Galicia, 313581.29, Madrid (Comunidad, 313795.86, Murcia (Región), 313576.58, Navarra (Comunidad, 313746.35, País Vasco, 313859.52, Rioja, La, 313673.25, Valencia, 313560.07

**E07LTP030n** m2 FÁB. EXTERIOR 1/2P. PERF.7CM C/MURFOR + ANCLAJES (18/11/2020)
1521.84 m2 × 23.5 (24.22 con costes indirectos) = 36858.96
Fábrica exterior de ladrillo perforado tosco de 24x11,5x7 cm., de 1/2 pie de espesor ejecutada con armado homogéneo tipo cercha FISUFOR/Z 4080 o equivalente cada 6 hiladas, como pauta general, en arranque de fábrica se armarán las dos primeras hiladas, bajo vierteaguas y sobre dinteles de huecos se armarán las dos hiladas inferiores y superiores respectivamente, arriostrada a pilares de hormigón o metálicos, con anclajes de acero inoxidable tipo FISUANC PL de GeohIdrol o equivalente cada 6 hiladas como pauta general y en las zonas indicadas en planos, llaves de atado en juntas de movimiento tipo FISUANC MT , recibido con mortero de cemento CEM II/B-P 32,5 N y arena de río tipo M-5, i/ replanteo, nivelación, aplomado, p.p. de enjarjes, mermas y roturas, mochetas, plaquetas, esquinas, formación de jambeados, colocación de lámina fompex 3 mm alrededor de los pilares, poste estructural tipo GEOPOST de Geohidrol, en caso necesario y según indicaciones de la DF, humedecido de las piezas, rejuntado, limpieza, elimininación de rebabas en las dos caras de la fábrica, y medios auxiliares. Según UNE-EN 998-2:2004, RC-08, NTE-FFL, CTE-SE-F . Totalmente terminado y montado con p.p de medios auxiliares y andamiaje, s/NTE-RPE-7, Medido deduciendo huecos superiores a 1 m2.

| Código | Ud | Descripción | Rendimiento | Precio | Importe |
|---|---|---|---|---|---|
| O01OA030 | h. | Oficial primera | 0.48 | 18.5 | 8.88 |
| O01OA070 | h | Peón ordinario | 0.48 | 14.5 | 6.96 |
| P01LT010 | mu | Ladrillo perforado tosco 24x11,5x10 cm (material) | 0.038 | 65.731175661544 | 2.50 |
| P01LA050 | ud | Armad. FISUFOR/Z 4080 3.05m o equivalente (material) | 0.688 | 1.6600296911329 | 1.14 |
| P01LA4201 | ud | Anclaje INOX. FISUANC 1 o equivalente (material) | 0.8 | 2.9500527643626 | 2.36 |
| P01MC045 | m3 | Mortero cemento gris CEM-II/B-P 32,5 N M-5 | 0.026 | 54.700978376486 | 1.42 |
| %0050 | % | Medios auxiliares | 0.5 % | 23.26 | 0.12 |
| %PM01 | % | Pequeño material | 0.5 % | 23.38 | 0.12 |
|  |  | Total |  |  | 23.5 |

Claves: areno, enfoscado, auxiliar, cerramiento, preparación, perforación, interior, mortero, central, río, medio, ladrillo, pie, doble, pieza, merma, limpieza, replanteo, fábrica, cerámico, medición, hueco, humedad, aire, rotura, suministro, nivel, tosco, cámara, tabiquería, junta, cemento

| Medición | Uds. | Largo | Alto | Parcial |
|---|---|---|---|---|
| Subtotal: *** CONSERVATORIO*** |  |  |  | 0.00 |
| **PLANTA BAJA |  |  |  |  |
| Fachada principal |  |  |  |  |
| Desde conserjería hasta rampa | 1 | 25.28 | 4.5 | 113.76 |
| a des: carpintería conserjería | -1 | 2.09 | 2.9 | -6.06 |
|  | -1 | 2 | 2.9 | -5.80 |
| a des: ventanas VE05 | -1 | 1.72 | 1.8 | -3.10 |
| VE04 | -1 | 3 | 1.8 | -5.40 |
| PE01 | -1 | 0.92 | 2.1 | -1.93 |
| Interior rampa garaje | 1 | 20.48 | 4.5 | 92.16 |
| Fachada lateral izquierda | 1 | 33.55 | 4.5 | 150.98 |
| a des: ventanas VE01 | -2 | 0.86 | 1.8 | -3.10 |
| puerta PE02 | -1 | 1.75 | 2.15 | -3.76 |
| PE08 | -1 | 1.84 | 2.1 | -3.86 |
| Fachada trasera- aulas formación bóvedas | 1 | 37.25 | 4.5 | 167.63 |
| a des: VE06.01 | -5 | 7.05 | 4.05 | -142.76 |
| Fachada lateral derecha | 1 | 19.25 | 4.5 | 86.63 |
| a des: ventana VE01 | -8 | 0.86 | 1.8 | -12.38 |
| PE08 | -1 | 1.84 | 2.1 | -3.86 |
| PE08 | -1 | 0.92 | 2.1 | -1.93 |
| Conexión con auditorio | 1 | 7.93 | 4.5 | 35.69 |
| a des: VE12 | -1 | 7.59 | 2.9 | -22.01 |
| a des: VE11 | -1 | 3.76 | 3.35 | -12.60 |
| Patio Interior ajardinado | 1 | 31.4 | 4.5 | 141.30 |
| a des: ventana VE01 | -6 | 0.86 | 1.8 | -9.29 |
| VE09.01 | -2 | 7.6 | 2.9 | -44.08 |
| VE09.02 | -1 | 7.6 | 2.9 | -22.04 |
| Patio Interior lámina agua | 1 | 39.97 | 4.5 | 179.87 |
| a des: VE13 | -2 | 6.9 | 4.09 | -56.44 |
| VE08.01 | -1 | 13 | 2.9 | -37.70 |
| VE08.02 | -1 | 13 | 2.9 | -37.70 |
| ... |  |  |  |  |
| *** PLANTA PRIMERA |  |  |  |  |
| Fachada principal | 1 | 51.86 | 3.6 | 186.70 |
| a des: VE15 | -1 | 3.5 | 2.35 | -8.23 |
| VE16 | -1 | 1.19 | 2.35 | -2.80 |
| VE17 | -1 | 4.88 | 2.35 | -11.47 |
| VE18 | -1 | 1.82 | 2.35 | -4.28 |
| VE19 | -1 | 3.6 | 2.35 | -8.46 |
| VE20 | -1 | 0.86 | 2.35 | -2.02 |
| VE22 | -3 | 1.72 | 2.35 | -12.13 |
| VE23 | -1 | 0.95 | 2.35 | -2.23 |
| VE24 | -1 | 1.23 | 2.35 | -2.89 |
| VE25 | -1 | 2.15 | 2.35 | -5.05 |
| VE26 | -1 | 3.83 | 2.35 | -9.00 |
| VE33 | -1 | 3.23 | 0.75 | -2.42 |
| Fachada lateral izquierda | 1 | 40.35 | 3.6 | 145.26 |
| a des: VE01 | -17 | 0.86 | 1.8 | -26.32 |
| VE02 | -6 | 0.86 | 1.6 | -8.26 |
| Fachada trasera | 1 | 51.86 | 3.6 | 186.70 |
| a des: VE30 | -1 | 4.7 | 1.85 | -8.70 |
| VE29 | -1 | 2.11 | 1.85 | -3.90 |
| VE28 | -9 | 3.37 | 1.85 | -56.11 |
| VE27 | -1 | 3.83 | 1.85 | -7.09 |
| VE32 | -1 | 3 | 1.5 | -4.50 |
| Fachada lateral derecha | 1 | 40.39 | 3.6 | 145.40 |
| a des: VE01 | -15 | 0.86 | 1.8 | -23.22 |
| VE02 | -4 | 0.86 | 1.6 | -5.50 |
| Fachadas Patio Interior primera parte | 1 | 85.22 | 3.4 | 289.75 |
| Subtotal |  |  |  | 1271.45 |
| a des: VE01 | -46 | 0.86 | 1.8 | -71.21 |
| PE06 | -1 | 0.92 | 2.2 | -2.02 |
| Fachadas Patio Interior segunda parte | 1 | 50.07 | 1.92 | 96.13 |
|  | 1 | 35.15 | 2.84 | 99.83 |
|  | -8 | 3.23 | 0.75 | -19.38 |
|  | -2 | 1.4 | 0.75 | -2.10 |
|  | -4 | 3 | 1.5 | -18.00 |
| Subtotal |  |  |  | 83.25 |
| -- Chimenea extracción garaje | 1 | 7.4 | 1.6 | 11.84 |
| Subtotal |  |  |  | 11.84 |
| .... |  |  |  |  |
| **** AUDITORIO*** |  |  |  |  |
| - Nuevo cerramiento fachada bajo cubierta | 2 | 12.02 | 4.5 | 108.18 |
|  | 1 | 12.4 | 3.8 | 47.12 |
| Subtotal |  |  |  | 155.30 |
| Total |  |  |  | 1521.84 |

**E08PNE250** m2 ENFOSCADO MAESTREADO HIDRÓFUGO M-10 VERTICAL (18/11/2020)
1521.84 m2 × 13.42 (13.83 con costes indirectos) = 21047.05
Enfoscado maestreado y fratasado con mortero hidrófugo y arena de río M-10, clasificación CSIV-W2, en paramentos verticales exteriores de 1 cm de espesor, con p.p. de malla de fibra de vidrio en encuentro entre fábrica de ladrillo y estructura de hormigón o metálica, o entre distintos materiales de soporte, i/regleado, sacado de aristas, rincones y guarniciones de huecos, con maestras cada 3 m., medios auxiliares y andamiaje,, según NTE-RPE-07, medido deduciendo huecos. Mortero con marcado CE y DdP (Declaración de prestaciones) según Reglamento (UE) 305/2011.Medido deduciendo huecos superiores a 1 m2.

| Código | Ud | Descripción | Rendimiento | Precio | Importe |
|---|---|---|---|---|---|
| O01OA030 | h. | Oficial primera | 0.358 | 18.5 | 6.62 |
| O01OA070 | h | Peón ordinario | 0.358 | 14.5 | 5.19 |
| A02S020 | m3 | MORTERO CEMENTO HIDRÓFUGO M-10 (material; 18/11/2020) | 0.01 | 88.02 | 0.88 |
| P04RW020 | m2 | Malla fibra vidrio 10x10mm 110g/m2 (material) | 0.6 | 0.5500098374235 | 0.33 |
| %0200A | % | Andamios (18/11/2020) | 2 % | 13.02 | 0.26 |
| %0050 | % | Medios auxiliares | 0.5 % | 13.28 | 0.07 |
| %PM01 | % | Pequeño material | 0.5 % | 13.35 | 0.07 |
|  |  | Total |  |  | 13.42 |

| Medición | Uds. | Parcial |
|---|---|---|
| Idem med. fábrica ladrillo | 1521.84 | 1521.84 |
| Total |  | 1521.84 |

**E05AAL005a** ml CARGADERO HUECO FACHADA L100, TUBO 60+JABALC50.5 (12/02/2019)
166.98 ml × 56.04 (57.77 con costes indirectos) = 9646.43
Cargadero para formación de huecos de fachada realizado con 1 angular metálico LPN 100.8, suspendido del forjado mediante tirantes verticales de tubo de acero THC 60.4 mm cada 100cm, y jabalcones de perfil L-50.5 en cada tirante, placas de anclaje, nivelación, aplomado, colocación, cortes, soldaduras, pintura de minio electrolítico y pintura de esmalte (dos manos), empalmes por soldadura, cortes y taladros, colocado. Según normas NTE y NBE-MV.

| Código | Ud | Descripción | Rendimiento | Precio | Importe |
|---|---|---|---|---|---|
| O01OB130 | h | Oficial 1ª cerrajero | 0.21 | 18.5 | 3.89 |
| O01OB140 | h | Ayudante cerrajero | 0.227 | 16 | 3.63 |
| P03ALP010 | kg | Acero laminado S 275 JR (material) | 45 | 0.9300166341889 | 41.85 |
| PE05AAL005a1 | ud | repercusión placas anclaje tirante (material) | 0.35 | 1.7700316586176 | 0.62 |
| E27HEC010 | m2 | REV ESMALTE S/METAL GALVANIZ (material; 12/02/2019) | 0.74 | 7.42 | 5.49 |
| %0050 | % | Medios auxiliares | 0.5 % | 55.48 | 0.28 |
| %PM01 | % | Pequeño material | 0.5 % | 55.76 | 0.28 |
|  |  | Total |  |  | 56.04 |

| Medición | Uds. | Largo | Parcial |
|---|---|---|---|
| *** CARGADEROS MUROS CORTINA |  |  |  |
| ** PLANTA BAJA |  |  |  |
| - VE06.01- Aulas formación/calle | 7 | 7.82 | 54.74 |
| - VE06.02- Aulas formación 2/pasillo | 1 | 7.82 | 7.82 |
| --PATIO LÁMINA AGUA |  |  |  |
| - VE06.03 | 2 | 7.23 | 14.46 |
| - VE08.01 | 1 | 17.5 | 17.50 |
| - VE08.02 | 1 | 17.5 | 17.50 |
| --PATIO AJARDINADO |  |  |  |
| - VE09.01 | 1 | 7.6 | 7.60 |
| - VE09.02 | 1 | 7.6 | 7.60 |
| --CONEXIÓN CONSERVATORIO-AUDITORIO |  |  |  |
| - VE11 | 1 | 5.08 | 5.08 |
| - VE12 | 1 | 7.6 | 7.60 |
| -- CORTAVIENTOS |  |  |  |
| - VE10.01 | 1 | 6.7 | 6.70 |
| - VE10.02 | 1 | 6.7 | 6.70 |
| -- CARPINTERIA SECRETARIA |  |  |  |
| - VE14 | 1 | 2.9 | 2.90 |
| -- CARPINTERÍA CONSERJERIA |  |  |  |
| - VE07.01 | 1 | 2.09 | 2.09 |
| - VE07.02 | 1 | 2 | 2.00 |
| ** PLANTA PRIMERA |  |  |  |
| -- CAFETERIA |  |  |  |
| - VE10.03 | 1 | 6.69 | 6.69 |
| Subtotal |  |  | 166.98 |
| Total |  |  | 166.98 |

**E05AAL005an** ml FORMACION CARGADERO FACHADA L100+PLETINAS (12/02/2019)
236.05 ml × 35.46 (36.55 con costes indirectos) = 8627.63
Cargadero para formación de huecos de fachada realizado con angular L100.8 suspendido del forjado mediante tirantes de pletinas cada 100 cm anclados al forjado mediante tacos químicos, incluso 2 manos de pintura de minio de plomo y pintura de esmalte (dos manos), nivelación, colocación, cortes, soldaduras, y elementos de fijación y anclaje, totalmente terminado y montado con p.p. de medios auxiliares.

| Código | Ud | Descripción | Rendimiento | Precio | Importe |
|---|---|---|---|---|---|
| O01OB130 | h | Oficial 1ª cerrajero | 0.21 | 18.5 | 3.89 |
| O01OB140 | h | Ayudante cerrajero | 0.227 | 16 | 3.63 |
| P03ALP010 | kg | Acero laminado S 275 JR | 25 | 0.9300166341889 | 23.25 |
| PE05AAL005a1 | ud | repercusión placas anclaje tirante | 0.35 | 1.7700316586176 | 0.62 |
| E27HEC010 | m2 | REV ESMALTE S/METAL GALVANIZ | 0.5 | 7.42 | 3.71 |
| %0050 | % | Medios auxiliares | 0.5 % | 35.10 | 0.18 |
| %PM01 | % | Pequeño material | 0.5 % | 35.28 | 0.18 |
|  |  | Total |  |  | 35.46 |

| Medición | Uds. | Largo | Parcial |
|---|---|---|---|
| *** CARGADEROS VENTANAS |  |  |  |
| VE01 | 100 | 0.86 | 86.00 |
| VE02 | 10 | 0.86 | 8.60 |
| VE03 | 2 | 2.15 | 4.30 |
| VE04 | 1 | 3.01 | 3.01 |
| VE05 | 1 | 1.72 | 1.72 |
| VE14 | 1 | 3.44 | 3.44 |
| VE15 | 1 | 1.29 | 1.29 |
| VE16 | 1 | 4.98 | 4.98 |
| VE18 | 1 | 1.92 | 1.92 |
| VE17 | 1 | 3.6 | 3.60 |
| VE19 | 1 | 0.86 | 0.86 |
| VE20 | 1 | 7.01 | 7.01 |
| VE21 | 3 | 1.72 | 5.16 |
| VE22 | 1 | 1.05 | 1.05 |
| VE23 | 1 | 1.29 | 1.29 |
| VE24 | 1 | 2.15 | 2.15 |
| VE25 | 1 | 1.72 | 1.72 |
| VE26 | 1 | 3.83 | 3.83 |
| VE27 | 1 | 3.83 | 3.83 |
| VE28 | 10 | 3.37 | 33.70 |
| VE29 | 1 | 2.21 | 2.21 |
| VE30 | 1 | 4.73 | 4.73 |
| VE31 | 9 | 3.38 | 30.42 |
| VE32 | 1 | 7.05 | 7.05 |
| VE33 | 2 | 6.09 | 12.18 |
| Subtotal |  |  | 236.05 |
| Total |  |  | 236.05 |

**E07NZ020** m2 REVESTIM FACHADA ZINC 0.70MM J.ALZADA+TABLERO OSB (12/02/2019)
1220.26 m2 × 113.36 (116.85 con costes indirectos) = 142587.38
Revestimiento de fachada VMZINC o equivalente, mediante sistema VMZ junta alzada, en acabado natural Azengar, protegido por la cara inferior con capa de 60 micras de laca de poliéster polimerizado al horno, de espesor 0,70 mm, laminado S/ UNE-EN988, con certificado de calidad premiumzinc, clasificacion al fuego A1-s1,d0, ejecutado con bandejas dispuestas verticalmente y de ancho útil máximo 430 mm, con las uniones longitudinales resueltas mediante doble engatillado y las transversales según detalles en planos, con sistema de fijación compuesto por patas fijas y correderas tipo VMZ perfil 1 de acero inoxidable recocido 1.4301 S/UNE-EN 10088 de 0,4 mm de espesor para las patas fijas y de 0,60 mm de espesor para las patas correderas en la base, distribuidas conforme a guía de recomendaciones en Europa del grupo UMICORE. Sistema colocado sobre base continua de apoyo constituida por tablero de fibras orientadas OSB, clase hidrófuga 3 y 22 mm de espesor y lámina nodular VMZ DELTA o equivalente, de polietileno de alta densidad de 0,60 mm de espesor, de color gris, con nódulos al tresbolillo de 8,6 mm de alto y paso 19,5 mm, densidad de 580 gr/m2, resistencia a compresión S/UNE-EN-ISO 604 de 400 KN/m2, 7,9 l/m2 de volumen de aire entre nódulos, estable dimensionalmente entre -30ºc y 80ºc., formación de cámara de ventilación de 30 mm de altura sobre el aislamiento mediante enrastrelado vertical de perfiles en escuadra de acero galvanizado de 1mm de espesor colocadas formando calles de 40cm en el sentido de la máxima pendiente, fijados lateralmente en escuadras reguladoras de altura, para conseguir una alineación adecuada, anclados a forjado de hormigón y fábrica de ladrillo enfoscada, remates y encuentros. Incluso p/p de formación de dinteles, zunchos, jambas, realización de encuentros, pìezas en esquina, arranque, remate inferior con pieza perforada para evacuación de aguas y piezas especiales del mismo material que las bandejas de revestimiento. Incluso definición de los planos de fachada mediante plomos. Replanteo, planta a planta. Replanteo de los ejes verticales y horizontales de las juntas. Fijación de los rastreles a intervalos regulares. Colocación del tablero OSB sobre los rastreles. Fijación de las bandejas sobre los tableros OSB. Protección de la obra recién ejecutada frente a golpes, lluvias, heladas y temperaturas elevadas. Medido deduciendo huecos. Según CTE DB-HE. Materiales con marcado CE y DdP (Declaración de Prestaciones) según Reglamento Europeo (UE) 305/2011.

| Código | Ud | Descripción | Rendimiento | Precio | Importe |
|---|---|---|---|---|---|
| O01OA030 | h. | Oficial primera | 0.274 | 18.5 | 5.07 |
| O01OA050 | h | Ayudante | 0.274 | 16 | 4.38 |
| O01OA070 | h | Peón ordinario | 0.368 | 14.5 | 5.34 |
| P07W090n | ud | Escuadra reguladora acero galv. 1mm (material) | 3 | 0.1100019674847 | 0.33 |
| P04L060nn | m | Perfil escuadra acero galvanizado e=1 mm (material) | 2.5 | 9.020161333746 | 22.55 |
| P07W090 | ud | Patas fijas y correderas inox | 3 | 0.1100019674847 | 0.33 |
| P01ELV040 | m2 | Tablero OSB 22 mm (material) | 1.1 | 8.9601602605725 | 9.86 |
| P05CW040 | m2 | Lámina de separación nodular DELTA | 1.05 | 5.6601012360313 | 5.94 |
| P05CZ106 | m2 | Chapa zinc sist. Vmzinc Azengar 0,7 mm o equivalente | 1.4 | 37.660673595219 | 52.72 |
| P05CZ106nn | m2 | Piezas remate sist. Vm zinc Azengar 0,7 mm o equivalente (material) | 1 | 2.9700531220871 | 2.97 |
| %0200A | % | Andamios | 2 % | 109.49 | 2.19 |
| %0100 | % | Medios auxiliares | 1 % | 111.68 | 1.12 |
| %PM01 | % | Pequeño material | 0.5 % | 112.80 | 0.56 |
|  |  | Total |  |  | 113.36 |

| Medición | Uds. | Largo | Alto | Parcial |
|---|---|---|---|---|
| *** CONSERVATORIO |  |  |  |  |
| ** FACHADA SUROESTE |  |  |  |  |
| Alzado a calle | 1 | 335.73 |  | 335.73 |
| a des: puerta garaje | -1 | 5.75 | 2.5 | -14.38 |
| a des: ventanas VE05 | -1 | 1.72 | 1.8 | -3.10 |
| VE04 | -1 | 3 | 1.8 | -5.40 |
| PE01 | -1 | 0.92 | 2.1 | -1.93 |
| a des: VE15 | -1 | 3.5 | 2.35 | -8.23 |
| VE16 | -1 | 1.19 | 2.35 | -2.80 |
| VE17 | -1 | 4.88 | 2.35 | -11.47 |
| VE18 | -1 | 1.82 | 2.35 | -4.28 |
| VE19 | -1 | 3.6 | 2.35 | -8.46 |
| VE20 | -1 | 0.86 | 2.35 | -2.02 |
| VE22 | -3 | 1.72 | 2.35 | -12.13 |
| VE23 | -1 | 0.95 | 2.35 | -2.23 |
| VE24 | -1 | 1.23 | 2.35 | -2.89 |
| VE25 | -1 | 2.15 | 2.35 | -5.05 |
| VE26 | -1 | 3.83 | 2.35 | -9.00 |
| VE33 | -1 | 3.23 | 0.75 | -2.42 |
| ** FACHADA NOROESTE |  |  |  |  |
| Alzado lateral izquierdo | 1 | 232.35 |  | 232.35 |
| a des: PE08 | -1 | 1.84 | 2.1 | -3.86 |
| PE02 | -1 | 1.75 | 2.15 | -3.76 |
| VE01 | -19 | 0.86 | 1.8 | -29.41 |
| VE02 | -6 | 0.86 | 1.6 | -8.26 |
| ** FACHADA NORESTE |  |  |  |  |
| Alzado posterior | 1 | 209.7 |  | 209.70 |
| a des: VE30 | -1 | 4.7 | 1.85 | -8.70 |
| VE29 | -1 | 2.11 | 1.85 | -3.90 |
| VE28 | -9 | 3.37 | 1.85 | -56.11 |
| VE27 | -1 | 3.83 | 1.85 | -7.09 |
| VE32 | -1 | 3 | 1.5 | -4.50 |
| machones entre ventanas | 5 | 0.79 | 2.9 | 11.46 |
| ** FACHADA SURESTE |  |  |  |  |
| Alzado lateral derecha | 1 | 244.83 |  | 244.83 |
| a des: ventana VE01 | -23 | 0.86 | 1.8 | -35.60 |
| PE08 | -1 | 1.84 | 2.1 | -3.86 |
| VE02 | -4 | 0.86 | 1.6 | -5.50 |
| ** FACHADAS PATIO INTERIOR P1 |  |  |  |  |
| Sección longitudinal a fachada Noreste | 1 | 34.28 | 3.05 | 104.55 |
| a des: VE01 | -9 | 0.86 | 1.8 | -13.93 |
| VE02* | 10 | 0.86 | 1.52 | 13.07 |
| superficie sobre cubierta inclinada P1 | 1 | 46.85 |  | 46.85 |
| Sección transversal hacia auditorio | 1 | 76.62 |  | 76.62 |
| Sección longitudinal a fachada Suroeste | 1 | 34.4 | 3.1 | 106.64 |
| a des: VE01 | -9 | 0.86 | 1.8 | -13.93 |
| a des: VE02* | -10 | 0.86 | 1.52 | -13.07 |
| superficie sobre cubierta inclinada P1 | 1 | 56.69 |  | 56.69 |
| Sección transversal hacia calle | 1 | 77.2 |  | 77.20 |
| -- Chimenea extracción garaje | 1 | 7.4 | 1.6 | 11.84 |
| Subtotal |  |  |  | 1220.26 |
| Total |  |  |  | 1220.26 |

**E07NZ020n** m2 REVESTIM FACHADA ZINC 0.70MM PERFORADA J.ALZADA + PERFILERIA (12/02/2019)
179.91 m2 × 134.77 (138.92 con costes indirectos) = 24993.10
Revestimiento de fachada VMZINC perforada o equivalente, mediante sistema VMZ junta alzada, en acabado natural Azengar, protegido por la cara inferior con capa de 60 micras de laca de poliéster polimerizado al horno, de espesor 0,70 mm, laminado S/ UNE-EN988, con certificado de calidad premiumzinc, ejecutado con bandejas dispuestas verticalmente y de ancho útil máximo 430 mm, con las uniones longitudinales resueltas mediante doble engatillado y las transversales según detalles en planos, con sistema de fijación compuesto por patas fijas y correderas tipo VMZ perfil 1 de acero inoxidable recocido 1.4301 S/UNE-EN 10088 de 0,4 mm de espesor para las patas fijas y de 0,60 mm de espesor para las patas correderas en la base, distribuidas conforme a guía de recomendaciones en Europa del grupo UMICORE. El porcentaje de perforación será del 38% para cumplir con la iluminación necesaria. Sistema colocado mediante perfilería auxiliar de aluminio anclada a la fábrica de ladrillo o estructura incluida en el precio, formación de cámara de ventilación de 30 mm de altura sobre el aislamiento mediante enrastrelado vertical de perfiles en escuadra de acero galvanizado de 1mm de espesor colocadas formando calles de 40cm en el sentido de la máxima pendiente, fijados lateralmente en escuadras reguladoras de altura, para conseguir una alineación adecuada, anclados a forjado de hormigón y fábrica de ladrillo enfoscada, remates y encuentros. Incluso p/p de formación de dinteles, zunchos, jambas, realización de encuentros y piezas especiales del mismo material que las bandejas de revestimiento. Incluso definición de los planos de fachada mediante plomos. Replanteo, planta a planta. Replanteo de los ejes verticales y horizontales de las juntas. Fijación de los rastreles a intervalos regulares. Colocación del tablero OSB sobre los rastreles. Fijación de las bandejas sobre los tableros OSB. Protección de la obra recién ejecutada frente a golpes, lluvias, heladas y temperaturas elevadas. Medido deduciendo huecos. Según CTE DB-HE. Materiales con marcado CE y DdP (Declaración de Prestaciones) según Reglamento Europeo (UE) 305/2011.

| Código | Ud | Descripción | Rendimiento | Precio | Importe |
|---|---|---|---|---|---|
| O01OA030 | h. | Oficial primera | 0.304 | 18.5 | 5.62 |
| O01OA050 | h | Ayudante | 0.304 | 16 | 4.86 |
| O01OA070 | h | Peón ordinario | 0.409 | 14.5 | 5.93 |
| P07W090 | ud | Patas fijas y correderas inox | 3 | 0.1100019674847 | 0.33 |
| P05CZ106n | m2 | Chapa zinc sist. Vm zinc perforada premium 0,7 mm i/remates (material) | 1.4 | 74.851338783912 | 104.79 |
| P05CZ106nnn | m2 | Piezas remate sist. Vm zinc Azengar 0,7 mm o equivalente (material) | 1 | 0.9900177073624 | 0.99 |
| P04FCV070nn | m2 | Reper.sist. estr.auxiliar montaje bandejas fv (material) | 1 | 7.6501368296183 | 7.65 |
| %0200A | % | Andamios | 2 % | 130.17 | 2.60 |
| %0100 | % | Medios auxiliares | 1 % | 132.77 | 1.33 |
| %PM01 | % | Pequeño material | 0.5 % | 134.10 | 0.67 |
|  |  | Total |  |  | 134.77 |

| Medición | Uds. | Largo | Alto | Parcial |
|---|---|---|---|---|
| ***REVESTIMIENTO DELANTE VENTANAS |  |  |  |  |
| *** FACHADA SUROESTE |  |  |  |  |
| Alzado a calle |  |  |  |  |
| VE05 | 1 | 1.72 | 1.8 | 3.10 |
| VE04 | 1 | 3 | 1.8 | 5.40 |
| VE15 | 1 | 3.5 | 2.35 | 8.23 |
| VE16 | 1 | 1.19 | 2.35 | 2.80 |
| VE17 | 1 | 4.88 | 2.35 | 11.47 |
| VE18 | 1 | 1.82 | 2.35 | 4.28 |
| VE19 | 1 | 3.6 | 2.35 | 8.46 |
| VE20 | 1 | 0.86 | 2.35 | 2.02 |
| VE22 | 3 | 1.72 | 2.35 | 12.13 |
| VE23 | 1 | 0.95 | 2.35 | 2.23 |
| VE24 | 1 | 1.23 | 2.35 | 2.89 |
| VE25 | 1 | 2.15 | 2.35 | 5.05 |
| VE26 | 1 | 3.83 | 2.35 | 9.00 |
| VE33 | 1 | 3.23 | 0.75 | 2.42 |
| ** FACHADA NOROESTE |  |  |  |  |
| Alzado lateral izquierdo |  |  |  |  |
| VE01 | 7 | 0.86 | 1.8 | 10.84 |
| ** FACHADA NORESTE |  |  |  |  |
| Alzado posterior |  |  |  |  |
| VE30 | 1 | 4.7 | 1.85 | 8.70 |
| VE29 | 1 | 2.11 | 1.85 | 3.90 |
| VE28 | 9 | 3.37 | 1.85 | 56.11 |
| VE27 | 1 | 3.83 | 1.85 | 7.09 |
| VE32 | 1 | 3 | 1.5 | 4.50 |
| ** FACHADA SURESTE |  |  |  |  |
| Alzado lateral derecha |  |  |  |  |
| a des: ventana VE01 | 6 | 0.86 | 1.8 | 9.29 |
| Subtotal |  |  |  | 179.91 |
| Total |  |  |  | 179.91 |

**E07NZ020HUECO** ml REMATE HUECO FACHADA FACHADA ZINC 0.70MM (12/02/2019)
837.81 ml × 55.83 (57.55 con costes indirectos) = 48215.97
Ejecución de remate de hueco de fachada de zinc para formación de jamba, dintel o vierteaguas, realizado con chapa de zinc acabado natural Azengar, protegido por la cara inferior con capa de 60 micras de laca de poliéster polimerizado al horno, de espesor 0,70 mm y 50cm de desarrollo aproximadamente, según planos, laminado S/ UNE-EN988, con certificado de calidad premiumzinc, colocado sobre capa soporte de tablero de fibras orientadas OSB, clase hidrófuga 3 y 22 mm de espesor, incluido en el precio, p/p de cortes, ajustes y fijación, preparación de los elementos de sujeción incorporados, fijación de los rastreles , colocación del tablero OSB sobre los rastreles preparado para colocar revestimiento de zinc, y medios auxiliares.

| Código | Ud | Descripción | Rendimiento | Precio | Importe |
|---|---|---|---|---|---|
| O01OA030 | h. | Oficial primera | 0.304 | 18.5 | 5.62 |
| O01OA050 | h | Ayudante | 0.304 | 16 | 4.86 |
| O01OA070 | h | Peón ordinario | 0.409 | 14.5 | 5.93 |
| P07W090n | ud | Escuadra reguladora acero galv. 1mm | 3 | 0.1100019674847 | 0.33 |
| P04L060nn | m | Perfil escuadra acero galvanizado e=1 mm | 1 | 9.020161333746 | 9.02 |
| P05EM020 | m2 | Tablero aglomerado hidrófugo e=22mm (material) | 0.6 | 5.2100931872302 | 3.13 |
| P07W090 | ud | Patas fijas y correderas inox | 3 | 0.1100019674847 | 0.33 |
| P05CZ106 | m2 | Chapa zinc sist. Vmzinc Azengar 0,7 mm o equivalente | 0.65 | 37.660673595219 | 24.48 |
| P05EW030 | kg | Puntas acero 17x70 | 0.2 | 1.0900194959848 | 0.22 |
| %0200A | % | Andamios | 2 % | 53.92 | 1.08 |
| %0100 | % | Medios auxiliares | 1 % | 55.00 | 0.55 |
| %PM01 | % | Pequeño material | 0.5 % | 55.55 | 0.28 |
|  |  | Total |  |  | 55.83 |

| Medición | Uds. | Largo | Parcial |
|---|---|---|---|
| Subtotal: *** RECERCADO VENTANAS |  |  | 0.00 |
| *** FACHADA SUROESTE |  |  |  |
| Alzado a calle |  |  |  |
| VE05 | 1 | 7.04 | 7.04 |
| VE01 | 1 | 5.32 | 5.32 |
| VE15 | 1 | 11.7 | 11.70 |
| VE16 | 1 | 7.08 | 7.08 |
| VE17 | 1 | 14.46 | 14.46 |
| VE18 | 1 | 8.34 | 8.34 |
| VE19 | 1 | 11.9 | 11.90 |
| VE20 | 1 | 6.42 | 6.42 |
| VE22 | 3 | 8.14 | 24.42 |
| VE23 | 1 | 6.6 | 6.60 |
| VE24 | 1 | 7.16 | 7.16 |
| VE25 | 1 | 8.9 | 8.90 |
| VE26 | 1 | 12.36 | 12.36 |
| VE33 | 1 | 4.3 | 4.30 |
| ** FACHADA NOROESTE |  |  |  |
| Alzado lateral izquierdo |  |  |  |
| VE01 | 19 | 5.32 | 101.08 |
| VE02 | 6 | 4.92 | 29.52 |
| ** FACHADA NORESTE |  |  |  |
| Alzado posterior |  |  |  |
| VE30 | 1 | 13.1 | 13.10 |
| VE29 | 1 | 7.9 | 7.90 |
| VE28 | 9 | 10.36 | 93.24 |
| VE27 | 1 | 11.36 | 11.36 |
| VE32 | 1 | 9 | 9.00 |
| VE06.1 | 1 | 22.2 | 22.20 |
| ** FACHADA SURESTE |  |  |  |
| Alzado lateral derecha |  |  |  |
| VE01 | 23 | 5.32 | 122.36 |
| VE02 | 4 | 4.92 | 19.68 |
| Patio ajardinado |  |  |  |
| VE01 | 6 | 5.32 | 31.92 |
| VE09.01 | 1 | 21 | 21.00 |
| VE09.02 | 1 | 21 | 21.00 |
| Patio lámina agua |  |  |  |
| VE13 | 2 | 21.98 | 43.96 |
| VE08.01 | 1 | 9.34 | 9.34 |
| VE08.02 | 1 | 9.34 | 9.34 |
| ** FACHADAS PATIO INTERIOR P1 | 1 |  | 1.00 |
| VE31 | 8 | 7.96 | 63.68 |
| VE33 | 2 | 4.3 | 8.60 |
| VE32 | 4 | 9 | 36.00 |
| ... |  |  |  |
| ** PUERTAS |  |  |  |
| *** FACHADA SUROESTE |  |  |  |
| Alzado a calle |  |  |  |
| PE01 | 1 | 5.12 | 5.12 |
| ** FACHADA NOROESTE |  |  |  |
| Alzado lateral izquierdo |  |  |  |
| PE08 | 1 | 5.12 | 5.12 |
| PE02 | 1 | 6.05 | 6.05 |
| ** FACHADA SURESTE |  |  |  |
| Alzado lateral derecha |  |  |  |
| PE08 | 1 | 5.12 | 5.12 |
| P06 | 1 | 5.12 | 5.12 |
| Subtotal |  |  | 837.81 |
| Total |  |  | 837.81 |

**E12PVM020al** ml ALBARDILLA ZINC D=60CM (18/11/2020)
23.1 ml × 25.56 (26.35 con costes indirectos) = 608.69
Suministro y colocación de remate vierteaguas con panel de chapa rígida de ZINC de 1.5 mm de espesor, con acabadonatural Azengar de las mismas características que la fachada, protegido por la cara inferior con capa de 60 micras de laca de poliéster polimerizado al horno, con un desarrollo de hasta 60 cm aproximadamente, con los pliegues necesarios para conformar la sección indicada por la D.F, colocado sobre tablero de madera aglomerada hidrófuga de 19 mm. de espesor apoyada y fijado sobre elemento resistente (fábrica de fachada) , colocado con perfilería auxiliar para su completa colocación, incluso parte proporcional de medios auxiliares, anclajes a la fábrica existente y toda la tornillería, además de piezas para remates especiales, formación de goterón a ambas caras, módulos doblados en esquina y remates, medios auxiliares y elementos de seguridad, y sellado con silicona neutra en todo el perímetro de encuentro con otros elementos, totalmente terminado.

| Código | Ud | Descripción | Rendimiento | Precio | Importe |
|---|---|---|---|---|---|
| O01OA030 | h. | Oficial primera | 0.134 | 18.5 | 2.48 |
| O01OA050 | h | Ayudante | 0.126 | 16 | 2.02 |
| P12V080ZNC | m2 | Chapa Zinc Grafite 1,5 mm. (material) | 0.63 | 22.220397431911 | 14.00 |
| P05EM010 | m2 | Tablero aglomerado hidrófugo e=19mm | 0.6 | 7.6701371873428 | 4.60 |
| P05EW030n | kg | Pefilería auxiliar colocación (material) | 0.3 | 1.990035593587 | 0.60 |
| P06SI130 | m. | Sellado silicona neutra e=7 mm. (material) | 1.248 | 0.7900141301174 | 0.99 |
| P08MA030 | kg | Adhesivo resina epoxi (material) | 0.24 | 2.560045788735 | 0.61 |
| %0050 | % | Medios auxiliares | 0.5 % | 25.30 | 0.13 |
| %PM01 | % | Pequeño material | 0.5 % | 25.43 | 0.13 |
|  |  | Total |  |  | 25.56 |

| Medición | Uds. | Largo | Parcial |
|---|---|---|---|
| ** CUBIERTA P1 |  |  |  |
| - Sobre sala usos múltiples | 2 | 7.7 | 15.40 |
| - Sobre aula coro/orquesta | 1 | 7.7 | 7.70 |
| Subtotal |  |  | 23.10 |
| Total |  |  | 23.1 |

**E09ISH010n** m REMATE MURO HORMIGON BABERO ZINC 30 cm (18/11/2020)
235.79 m × 13.26 (13.67 con costes indirectos) = 3223.25
Remate en frente de forjado-muro de hormigón visto, con chapa conformada de zinc de 30 cm desarrollo, con acabado natural Azengar de las mismas características que la fachada, con despiece y desarrollo según planos , incluso apertura de rozas, preparación y recibido de la plancha,formación de goterón, parte proporcional de solapes y accesorios de fijación y estanqueidad, según NTE/QTF-26. Medido en verdadera magnitud.

| Código | Ud | Descripción | Rendimiento | Precio | Importe |
|---|---|---|---|---|---|
| O01OA030 | h. | Oficial primera | 0.235 | 18.5 | 4.35 |
| O01OA060 | h | Peón especializado | 0.235 | 15.5 | 3.64 |
| P05FWG100 | u | Gancho 200 mm arandela Fe+Pb p/fc o equivalente (material) | 0.8 | 0.3300059024541 | 0.26 |
| P05PW095 | m2 | Plancha zinc 0,66 mm (material) | 0.3 | 11.110198715955 | 3.33 |
| A02A080 | m3 | MORTERO CEMENTO M-5 (material; 18/11/2020) | 0.02 | 63.84 | 1.28 |
| %0200A | % | Andamios | 2 % | 12.86 | 0.26 |
| %0050 | % | Medios auxiliares | 0.5 % | 13.12 | 0.07 |
| %PM01 | % | Pequeño material | 0.5 % | 13.19 | 0.07 |
|  |  | Total |  |  | 13.26 |

Claves: lateral, babero, chapa, paramento, cubierta, fibrocemento, caballete, liso, accesorio, roza, angular, fijación, zinc, estanquidad, plancha, solape, conformado, preparación, remate, desarrollar, medición
Relación comercial: ADMON: Conselleria, 12.79, Alicante, 13.75, Andalucía, 13.56, Aragón, 13.83, Asturias, 14.32, Baleares, 13.34, Canarias, 13.17, Cantabria, 13.42, Castellón, 13.15, Castilla - La Manc, 13.09, Castilla y León, 13.43, Cataluña, 14.06, Comunitat Valencia, 13.46, Extremadura, Galicia, 13.39, Madrid (Comunidad, 14.27, Murcia (Región), 13.37, Navarra (Comunidad, 14.07, País Vasco, 14.53, Rioja, La, 13.77, Valencia, 13.3

| Medición | Uds. | Largo | Parcial |
|---|---|---|---|
| --Contorno forjado-muro hg visto planta baja/primera | 1 | 60 | 60.00 |
| Subtotal |  |  | 60.00 |
| --Contorno edificio-encuentro zocalo hg con fachada zinc |  |  |  |
| Fachada Suroeste | 1 | 24.47 | 24.47 |
| Fachada Noroeste | 1 | 33.52 | 33.52 |
| Fachada Sureste | 1 | 33.5 | 33.50 |
| -- Contorno patios interiores- encuentro SATE-zinc |  |  |  |
| Fachadas longitudinales- super. desde cubierta hasta zinc | 2 | 34.55 | 69.10 |
| Fachadas transversales- super. desde cubierta hasta zinc | 2 | 7.6 | 15.20 |
| Subtotal |  |  | 175.79 |
| Total |  |  | 235.79 |

**E07S070** m2 SATE SISTEMA SATE C/PANEL LR 60 mm (12/02/2019)
309.32 m2 × 49.98 (51.52 con costes indirectos) = 15936.17
Sistema de aislamiento térmico y acústico por el exterior de fachadas, con sistema SATE, formado por: mortero adhesivo, color gris, para la fijación de paneles de lana de roca en paramentos verticales de espesor máximo 15mm, colocación de panel de lana de roca de doble densidad, de 60 mm de espesor, resistencia térmica 2,20 (m²K)/W, densidad capa superior 150 kg/m3, densidad capa inferior 95 kg/m3, conductividad térmica 0,036 W/(mK), y Euroclase A1 de reacción al fuego; taco de expansión y clavo de polipropileno, con aro de estanqueidad, para fijación mecánica del aislamiento, de 12 cm de longitud; malla de fibra de vidrio, de 3,5x3,8 mm de luz, antiálcalis, de 160 g/m², para refuerzo del mortero (en la capa de protección); capa de imprimación, formado por dispersión de vidrio soluble de potasio. Espesor 0,1mm. Revoco en base silicato en color a elegir por la DF, de 1,5 mm de espesor, textura fina, acabado fratasado circular mediante llana, para revestimiento de paramentos exteriores, compuesto silicato de potasio modificado, cargas, áridos seleccionados y pigmentos resistentes a la luz, Incluso p/p de preparación de la superficie soporte, colocación de perfiles de arranque y de esquina, formación de juntas de construcción, juntas de dilatación con perfiles, rincones, encuentros, maestras, aristas, mochetas, incluso acabado de jambas y dinteles, remates en los encuentros con paramentos, revestimientos u otros elementos recibidos en su superficie, incluso p.p. de medios auxiliares. Se seguirán en todo momento las especificaciones incluidas en el DITE - 13/0959. Medido deduciendo huecos superiores a 1m2.

| Código | Ud | Descripción | Rendimiento | Precio | Importe |
|---|---|---|---|---|---|
| O01OA030 | h. | Oficial primera | 0.068 | 18.5 | 1.26 |
| O01OA070 | h | Peón ordinario | 0.068 | 14.5 | 0.99 |
| P07W970 | m | Remate aluminio de arranque sate e=60 mm (material) | 0.083 | 7.8101396914142 | 0.65 |
| P01FA710 | kg | Mortero fijación aislamiento exterior (material) | 4.5 | 0.5400096585613 | 2.43 |
| P07TL530 | m2 | Panel compacto lana mineral SATE e=60 mm (material) | 1.05 | 22.420401009156 | 23.54 |
| P07W450 | u | Taco expansión y clavo polipropileno c/arandela (material) | 6 | 0.080001430898 | 0.48 |
| P01FA140 | kg | Adhesivo en base cemento blanco (material) | 6 | 0.7400132358062 | 4.44 |
| P04RW040 | m2 | Malla fibra vidrio antiálcalis 10x10 mm (material) | 1.05 | 2.3200414960411 | 2.44 |
| P25OW020 | l | Imprimación acrílica selladora superficies exteriores (material) | 0.1 | 4.1500742278321 | 0.42 |
| P01MS210 | t | Mortero revoco ext.(decoración) (OC-CSIV-W2) (material) | 0.01 | 239.62428589714 | 2.40 |
| P01DW050 | m3 | Agua | 0.015 | 0.9900177073624 | 0.01 |
| P07W980 | m | Cantonera PVC con malla fibra vidrio 10 cm esquinas (material) | 0.566 | 4.9000876425006 | 2.77 |
| P07W990 | m | Perfil adhesivo PVC con malla fibra vidrio 10 cm intradós ventanas (material) | 0.4 | 2.640047219633 | 1.06 |
| P12V070 | m | Vierteaguas aluminio lacado color 40 cm (material) | 0.13 | 29.710531399733 | 3.86 |
| E09ISD210 | m | REMATE CHAPA PRELACADA 0,8 mm D=500 mm (material; 18/11/2020) | 0.083 | 18.34 | 1.52 |
| %PM01 | % | Pequeño material | 0.5 % | 48.27 | 0.24 |
| %0200A | % | Andamios | 2 % | 48.51 | 0.97 |
| %0100 | % | Medios auxiliares | 1 % | 49.48 | 0.49 |
|  |  | Total |  |  | 49.98 |

Claves: mecánico, fachada, material, térmico, exterior, cara, colocación, aislamiento, lana, panel, fuego, adhesivo, mortero, alto, masa, imprimación, resistencia, compresión, revestir, mineral, malla, círculo, nivel, soporte, periodo, espera, hora, aplicación, fijación, regulación, capa, fibra, vidrio, tapa, continuación, terminación, conductor, marco, preparación

| Medición | Uds. | Largo | Alto | Parcial |
|---|---|---|---|---|
| *** PATIOS INTERIORES |  |  |  |  |
| Patio ajardinado | 1 | 31.4 | 5.5 | 172.70 |
| a des: ventanas VE01 | -6 | 0.86 | 1.8 | -9.29 |
| VE09.01 | -1 | 7.6 | 2.9 | -22.04 |
| VE09.02 | -1 | 7.6 | 2.9 | -22.04 |
| Patio lámina agua | 1 | 40 | 5.5 | 220.00 |
| a des: VE13 | -2 | 6.9 | 3.7 | -51.06 |
| VE08.01 | -1 | 13 | 2.9 | -37.70 |
| VE08.02 | -1 | 13 | 2.9 | -37.70 |
| Fachadas longitudinales- super. desde cubierta hasta zinc |  |  |  |  |
| Usos multiples | 2 | 7.5 | 0.78 | 11.70 |
| Aula coro/orquesta | 2 | 12.4 | 0.78 | 19.34 |
| Fachadas transversales- super. desde cubierta hasta zinc |  |  |  |  |
| Usos multiples | 2 | 8 | 0.78 | 12.48 |
| Aula coro/orquesta | 2 | 8 | 0.78 | 12.48 |
| ... |  |  |  |  |
| Interior serliana fachada NOROESTE | 1 | 40.45 |  | 40.45 |
| Subtotal |  |  |  | 309.32 |
| Total |  |  |  | 309.32 |

**E05AAL010n** ml ESTRUCTURA SOPORTE ACERO S275 JR APOYO FABRICA LADRILLO (18/11/2020)
91.49 ml × 19.15 (19.74 con costes indirectos) = 1806.01
Estructura soporte para apoyo de fábrica de ladrillo de fachada realizada mediante perfil L100.6 de acero laminado S275 JR, anclado a murete de hormigón armado de fachada mediante tacos de anclaje, con cartelas de rigidización de espesor 6mm colocadas cada 100cm; i/p.p. de anclajes y soldaduras, cortes, piezas especiales, despuntes y dos manos de imprimación con pintura de minio de plomo, montado y colocado, según NTE-EAS, CTE-DB-SE-A y EAE. Acero con marcado CE y DdP (Declaración de prestaciones) según Reglamento (UE) 305/2011.

| Código | Ud | Descripción | Rendimiento | Precio | Importe |
|---|---|---|---|---|---|
| O01OB130 | h | Oficial 1ª cerrajero | 0.188 | 18.5 | 3.48 |
| O01OB140 | h | Ayudante cerrajero | 0.188 | 16 | 3.01 |
| P03ALP010 | kg | Acero laminado S 275 JR | 13.2 | 0.9300166341889 | 12.28 |
| P25OU080 | l | Minio electrolítico (material) | 0.01 | 7.030125740159 | 0.07 |
| P01DW090 | ud | Pequeño material (material) | 0.15 | 0.7100126992195 | 0.11 |
| %0050 | % | Medios auxiliares | 0.5 % | 18.95 | 0.09 |
| %PM01 | % | Pequeño material | 0.5 % | 19.04 | 0.10 |
|  |  | Total |  |  | 19.15 |

Claves: tornillo, calibre, correa, soporte, viga, caliente, corte, unión, lámina, especial, acero, estructura, perfil, zuncho, pieza, colocación, círculo, plomo, minio, pintura, montaje, mano, marco, imprimación

| Medición | Uds. | Largo | Parcial |
|---|---|---|---|
| --Contorno edificio-encuentro zocalo hg con fachada zinc |  |  |  |
| Fachada Suroeste | 1 | 24.47 | 24.47 |
| Fachada Noroeste | 1 | 33.52 | 33.52 |
| Fachada Sureste | 1 | 33.5 | 33.50 |
| Subtotal |  |  | 91.49 |
| Total |  |  | 91.49 |

## 07 PARTICIONES-ALBAÑILERIA (25/07/2006)
Importe: 717947.26
Con objeto de alcanzar 1 Punto en el Requisito MAT 1 del esquema Nueva Construcción del certificado medioambiental BREEAM ES el 80% de los productos por volumen de las categorías Vidrio, Yeso laminado y escayola y Aislamiento deberán contar con una Declaración Ambiental de Producto.
Con objeto de alcanzar 1 Punto en el Requisito MAT 4 del esquema Nueva Construcción del certificado medioambiental BREEAM ES el 80% por volumen del aislamiento térmico empleado en los elementos de construcción fachadas, losa o forjado de planta baja, cubierta,instalaciones y particiones con espacios debe haber sido obtenido de manera que esté certificado de acuerdo a un nivel ISO 14001 o superior.
Relación comercial: ADMON: Conselleria, 717604.77, Alicante, 718139.26, Andalucía, 718034.01, Aragón, 718187.12, Asturias, 718463.03, Baleares, 717903.59, Canarias, 717809.06, Cantabria, 717952.98, Castellón, 717798.19, Castilla - La Manc, 717768.99, Castilla y León, 717958.14, Cataluña, 718318.13, Comunitat Valencia, 717975.49, Extremadura, 717764.15, Galicia, 717932.23, Madrid (Comunidad, 718434.83, Murcia (Región), 717922.72, Navarra (Comunidad, 718322.81, País Vasco, 718585.14, Rioja, La, 718115.86, Valencia, 717883.47

**E07LP024n** m2 FÁBRICA LADRILLO PERFORADO 10 CM 1/2P INTERIOR MORTERO M-5 (25/07/2006)
3588.9 m2 × 16.14 (16.64 con costes indirectos) = 59719.30
Fábrica de ladrillo perforado tosco de 24x11,5x10 cm. categoría I, de 1/2 pie de espesor, en interior, recibido con mortero de cemento CEM II/B-P 32,5 N y arena de río tipo M-5, preparado en central y suministrado a pie de obra, para revestir, i/replanteo, nivelación y aplomado, p.p. de cargaderos metálicos para formación de huecos en descuelgues superiores a 1m, de enjarjes, mermas, roturas, humedecido de las piezas, rejuntado, cargaderos, mochetas, plaquetas, esquinas, limpieza y medios auxiliares. Según UNE-EN-998-1:2004, RC-08, NTE-FFL, CTE-SE-F y medida deduciendo huecos superiores a 1 m2. Materiales con marcado CE y DdP (Declaración de prestaciones) según Reglamento (UE) 305/2011.

| Código | Ud | Descripción | Rendimiento | Precio | Importe |
|---|---|---|---|---|---|
| O01OA030 | h. | Oficial primera | 0.348 | 18.5 | 6.44 |
| O01OA070 | h | Peón ordinario | 0.348 | 14.5 | 5.05 |
| P01LT010 | mu | Ladrillo perforado tosco 24x11,5x10 cm | 0.038 | 65.731175661544 | 2.50 |
| P01MC045 | m3 | Mortero cemento gris CEM-II/B-P 32,5 N M-5 | 0.026 | 54.700978376486 | 1.42 |
| P03VA020 | m | Vigueta D/T pretensada 18 cm 4,00/5,00 m (27,5 kg/m) (material) | 0.05 | 6.5801176913579 | 0.33 |
| %PM01 | % | Pequeño material | 0.5 % | 15.74 | 0.08 |
| %0200 | % | Medios auxiliares | 2 % | 15.82 | 0.32 |
|  |  | Total |  |  | 16.14 |

Claves: areno, rotura, ladrillo, tosco, pieza, telar, fábrica, mortero, río, humedad, hueco, cargadero, junta, revestir, limpieza, círculo, esquina, central, material, merma, interior, suministro, marco, plaqueta, medio, perforación, pie, nivel, cemento, preparación, auxiliar

| Medición | Uds. | Largo | Alto | Parcial |
|---|---|---|---|---|
| **** CONSERVATORIO***** |  |  |  |  |
| *** FÁBRICA LADRILLO SÓTANOS |  |  |  |  |
| ** SÓTANO -2 |  |  |  |  |
| ESCALERA C4 |  |  |  |  |
| v.i | 1 | 8.1 | 4.31 | 34.91 |
| **a descontar puerta | -1 | 0.95 | 2.2 | -2.09 |
| v.i | 1 | 1.22 | 4.31 | 5.26 |
| v.i-aseos | 1 | 4.5 | 4.31 | 19.40 |
| **a descontar puerta | -2 | 0.95 | 2.2 | -4.18 |
| aseos | 1 | 2.8 | 4.31 | 12.07 |
| aseos-almacen | 1 | 6.46 | 4.31 | 27.84 |
| **a descontar puerta | -1 | 0.95 | 2.2 | -2.09 |
| colectores geotermia | 1 | 0.47 | 4.31 | 2.03 |
| distribuidor instalaciones | 1 | 0.49 | 4.31 | 2.11 |
| escaleras -vi | 1 | 2.75 | 4.31 | 11.85 |
| **a descontar puerta | -1 | 0.95 | 2.2 | -2.09 |
| escaleras -vi | 1 | 1.56 | 4.31 | 6.72 |
| vi-puerta ascensor | 1 | 2.03 | 4.31 | 8.75 |
| **a descontar puerta ascensor | -1 | 0.8 | 2.2 | -1.76 |
| escaleras | 1 | 3.74 | 4.31 | 16.12 |
| escaleras-cuarto de extraccion | 1 | 4.94 | 4.31 | 21.29 |
| escaleras-sala vacia | 1 | 2.75 | 4.31 | 11.85 |
| almacen 01-distribuidor | 1 | 3.39 | 4.31 | 14.61 |
| **a descontar puerta | -1 | 0.95 | 2.2 | -2.09 |
| cuarto extraccion-distribuidor | 1 | 6.02 | 4.31 | 25.95 |
| **a descontar puerta | -1 | 0.95 | 2.2 | -2.09 |
| cuarto extraccion-sala vacia | 1 | 3.46 | 4.31 | 14.91 |
| cuarto extraccion | 1 | 2.74 | 4.31 | 11.81 |
| cuarto extraccion | 1 | 1.43 | 4.31 | 6.16 |
| sala vacia-garaje | 1 | 1.73 | 4.31 | 7.46 |
| sala vacia-garaje | 1 | 3.38 | 4.31 | 14.57 |
| sala vacia-garaje | 1 | 1.08 | 4.31 | 4.65 |
| sala vacia-garaje | 1 | 5.02 | 4.31 | 21.64 |
| V.I. CENTRAL |  |  |  |  |
| v.i-garaje | 1 | 3.93 | 4.31 | 16.94 |
| **a descontar puerta | -1 | 1.85 | 2.2 | -4.07 |
| v.i-garaje | 1 | 3.16 | 4.31 | 13.62 |
| v.i-garaje | 1 | 6.46 | 4.31 | 27.84 |
| v.i-garaje | 1 | 2.3 | 4.31 | 9.91 |
| v.i | 1 | 3.65 | 4.31 | 15.73 |
| **a descontar puerta ascensor | -1 | 1.6 | 2.2 | -3.52 |
| ESCALERAS C3.1 |  |  |  |  |
| v.i-garaje | 1 | 7.36 | 4.31 | 31.72 |
| **a descontar puerta | -1 | 1.05 | 2.2 | -2.31 |
| v.i-garaje | 1 | 11.88 | 4.31 | 51.20 |
| v.i | 1 | 5.79 | 4.31 | 24.95 |
| **a descontar puerta | -1 | 1.05 | 2.2 | -2.31 |
| v.i | 1 | 3.59 | 4.31 | 15.47 |
| v.i | 1 | 0.53 | 4.31 | 2.28 |
| v.i-escaleras | 1 | 2.68 | 4.31 | 11.55 |
| **a descontar puerta | -1 | 1.05 | 2.2 | -2.31 |
| v.i-escaleras | 1 | 3.36 | 4.31 | 14.48 |
| vest.ins | 1 | 2.2 | 4.31 | 9.48 |
| **a descontar puerta | -1 | 1.05 | 2.2 | -2.31 |
| escaleras-inst geotermia | 1 | 5.14 | 4.31 | 22.15 |
| ESCALERAS A3.1 |  |  |  |  |
| v.i | 1 | 2.54 | 4.31 | 10.95 |
| v.i | 1 | 2.42 | 4.31 | 10.43 |
| **a descontar puerta | -1 | 1.85 | 2.2 | -4.07 |
| v.i | 1 | 7.98 | 4.31 | 34.39 |
| **a descontar puerta | -1 | 1.85 | 2.2 | -4.07 |
| **a descontar puerta | -1 | 1.05 | 2.2 | -2.31 |
| v.i-c colectores geotermia | 1 | 1.51 | 4.31 | 6.51 |
| v.i-c colectores geotermia | 1 | 4.62 | 4.31 | 19.91 |
| **a descontar puerta | -1 | 1.05 | 2.2 | -2.31 |
| escaleras | 1 | 6.64 | 4.31 | 28.62 |
| c colectores geotermia-almacen 2 | 1 | 5.42 | 4.31 | 23.36 |
| almacen 2-pasillo | 1 | 37 | 4.31 | 159.47 |
| **a descontar puerta | -3 | 1.85 | 2.2 | -12.21 |
| **a descontar puerta | -1 | 1.05 | 2.2 | -2.31 |
| almacen 2-hueco vacio | 1 | 2.09 | 4.31 | 9.01 |
| hueco vacio | 1 | 0.7 | 4.31 | 3.02 |
| hueco vacio | 1 | 0.28 | 4.31 | 1.21 |
| cuarto hidrico-garaje | 1 | 6.94 | 4.31 | 29.91 |
| cuarto hidrico-pci | 1 | 6.84 | 4.31 | 29.48 |
| **a descontar puerta | -1 | 1.85 | 2.2 | -4.07 |
| cuarto hidrico-pasillo | 1 | 2.18 | 4.31 | 9.40 |
| **a descontar puerta | -1 | 0.95 | 2.2 | -2.09 |
| distribuidor-v.i | 1 | 2.1 | 4.31 | 9.05 |
| **a descontar puerta | -1 | 1.65 | 2.2 | -3.63 |
| v.i-pasillo | 1 | 26.82 | 4.31 | 115.59 |
| **a descontar puerta | -3 | 1.85 | 2.2 | -12.21 |
| v.i-pasillo | 1 | 2.08 | 4.31 | 8.96 |
| **a descontar puerta | -1 | 1.65 | 2.2 | -3.63 |
| almacen 3-almacen 4 | 1 | 7.23 | 4.31 | 31.16 |
| almacen 4-almacen 5 | 1 | 7.58 | 4.31 | 32.67 |
| almacen 6-almacen 6 | 1 | 5.85 | 4.31 | 25.21 |
| almacen 6-escalera | 1 | 9.13 | 4.31 | 39.35 |
| distrib.intal-v.i | 1 | 2.05 | 4.31 | 8.84 |
| **a descontar puerta | -1 | 1.05 | 2.2 | -2.31 |
| GARAJE |  |  |  |  |
| trasdosado rampa garaje | 1 | 3.37 | 4.31 | 14.52 |
| trasdosado rampa garaje | 1 | 3.5 | 4.31 | 15.09 |
| trasdosado rampa garaje | 1 | 6.53 | 4.31 | 28.14 |
| trasdosado rampa garaje | 1 | 5.37 | 4.31 | 23.14 |
| .... |  |  |  |  |
| **SOTANO 1 |  |  |  |  |
| ESCALERAS C4 |  |  |  |  |
| vi | 1 | 8.17 | 4.97 | 40.60 |
| **a descontar puerta | -1 | 0.92 | 2.2 | -2.02 |
| vi | 1 | 1.23 | 4.97 | 6.11 |
| vi-aseos | 1 | 4.5 | 4.97 | 22.37 |
| **a descontar puerta | -2 | 0.92 | 2.2 | -4.05 |
| aseos | 1 | 2.99 | 4.97 | 14.86 |
| aseos-sala contigua | 1 | 4.91 | 4.97 | 24.40 |
| **a descontar puerta | -1 | 0.92 | 2.2 | -2.02 |
| cuarto extraccion sotano | 1 | 2.45 | 4.97 | 12.18 |
| cuarto extraccion sotano-escaleras | 1 | 6.77 | 4.97 | 33.65 |
| cuarto extraccion sotano-escaleras | 1 | 4.18 | 4.97 | 20.77 |
| cuarto extraccion sotano-garaje | 1 | 8.93 | 4.97 | 44.38 |
| vi-escaleras | 1 | 4.3 | 4.97 | 21.37 |
| **a descontar puerta | -1 | 0.92 | 2.2 | -2.02 |
| vi-escaleras | 1 | 1.56 | 4.97 | 7.75 |
| ascensor-vi | 1 | 2.03 | 4.97 | 10.09 |
| **a descontar puerta ascensor | -1 | 0.8 | 2.2 | -1.76 |
| escaleras | 1 | 4.03 | 4.97 | 20.03 |
| escaleras | 1 | 3.68 | 4.97 | 18.29 |
| extraccion-renovacion | 1 | 1.58 | 4.97 | 7.85 |
| extraccion-garaje | 1 | 5.3 | 4.97 | 26.34 |
| extraccion-garaje | 1 | 4.55 | 4.97 | 22.61 |
| renovacion-ascensor | 1 | 2.03 | 4.97 | 10.09 |
| V.I. CENTRO GARAJE |  |  |  |  |
| v.i. -garaje | 1 | 8.33 | 4.97 | 41.40 |
| **a descontar puerta | -1 | 1.85 | 2.2 | -4.07 |
| v.i. -garaje | 1 | 13.85 | 4.97 | 68.83 |
| v.i. -garaje | 1 | 11.18 | 4.97 | 55.56 |
| telecom-garaje | 1 | 7.38 | 4.97 | 36.68 |
| telecom-garaje | 1 | 2.68 | 4.97 | 13.32 |
| **a descontar puerta | -1 | 0.92 | 2.2 | -2.02 |
| v.i.-distribuidor | 1 | 4.6 | 4.97 | 22.86 |
| **a descontar puerta | -1 | 0.92 | 2.2 | -2.02 |
| cuarto limpieza | 1 | 3 | 4.97 | 14.91 |
| **a descontar puerta | -1 | 0.92 | 2.2 | -2.02 |
| vestuario fem | 1 | 4.6 | 4.97 | 22.86 |
| **a descontar puerta | -1 | 0.92 | 2.2 | -2.02 |
| vestuario fem-aseos | 1 | 8.33 | 4.97 | 41.40 |
| **a descontar puerta | -1 | 0.72 | 2.2 | -1.58 |
| **a descontar puerta | -2 | 0.82 | 2.2 | -3.61 |
| aseos | 1 | 1.74 | 4.97 | 8.65 |
| tabique entre vestuarios | 1 | 9.16 | 4.97 | 45.53 |
| **a descontar puerta | -1 | 0.92 | 2.2 | -2.02 |
| vestuario masc | 1 | 2.84 | 4.97 | 14.11 |
| ESCALERA A3.1 |  |  |  |  |
| vest independencia | 1 | 10.57 | 4.97 | 52.53 |
| **a descontar puerta | -1 | 1.05 | 2.2 | -2.31 |
| vest independencia-garaje | 1 | 2.49 | 4.97 | 12.38 |
| **a descontar puerta | -1 | 1.85 | 2.2 | -4.07 |
| vest independencia-distribuidor | 1 | 2.12 | 4.97 | 10.54 |
| **a descontar puerta | -1 | 1.85 | 2.2 | -4.07 |
| instalac aire primario-garaje | 1 | 5.3 | 4.97 | 26.34 |
| instalac aire primario-garaje | 1 | 6.88 | 4.97 | 34.19 |
| instalac aire primario-distribuidor | 1 | 1.48 | 4.97 | 7.36 |
| **a descontar puerta | -1 | 0.92 | 2.2 | -2.02 |
| instalac aire primario-distribuidor | 1 | 44.67 | 4.97 | 222.01 |
| **a descontar puerta | -2 | 0.92 | 2.2 | -4.05 |
| **a descontar puerta | -4 | 1.85 | 2.2 | -16.28 |
| instalac aire primario-almacen disponible 12 | 1 | 5.97 | 4.97 | 29.67 |
| almacen disponible 12-almacen disponible 13 | 1 | 6.18 | 4.97 | 30.71 |
| almacen disponible 13 | 1 | 1.24 | 4.97 | 6.16 |
| v.i | 1 | 1.84 | 4.97 | 9.14 |
| v.i-escaleras | 1 | 4.3 | 4.97 | 21.37 |
| **a descontar puerta | -1 | 1.05 | 2.2 | -2.31 |
| escaleras | 1 | 1.48 | 4.97 | 7.36 |
| escaleras | 1 | 3.5 | 4.97 | 17.40 |
| escaleras-garaje | 1 | 7.21 | 4.97 | 35.83 |
| puerta escaleras | 1 | 2.52 | 4.97 | 12.52 |
| **a descontar puerta | -2 | 1.85 | 2.2 | -8.14 |
| almacen 10-escaleras | 1 | 5.27 | 4.97 | 26.19 |
| almacen 10-distribuidor | 1 | 10.71 | 4.97 | 53.23 |
| **a descontar puerta | -1 | 1.85 | 2.2 | -4.07 |
| almacen 10 | 1 | 1.99 | 4.97 | 9.89 |
| vest. Indep | 1 | 19.76 | 4.97 | 98.21 |
| **a descontar puerta | -1 | 1.05 | 2.2 | -2.31 |
| vest. Indep | 1 | 2.08 | 4.97 | 10.34 |
| **a descontar puerta | -1 | 1.65 | 2.2 | -3.63 |
| vest. Indep | 1 | 3.24 | 4.97 | 16.10 |
| **a descontar puerta | -1 | 1.65 | 2.2 | -3.63 |
| almacen 13-distrib instal | 1 | 3.7 | 4.97 | 18.39 |
| cgbt | 1 | 10.31 | 4.97 | 51.24 |
| **a descontar puerta | -1 | 1.85 | 2.2 | -4.07 |
| centro de transformación | 1 | 7.73 | 4.97 | 38.42 |
| **a descontar puerta | -1 | 1.85 | 2.2 | -4.07 |
| centro de transformación | 1 | 6.39 | 4.97 | 31.76 |
| **a descontar puerta | -2 | 1.45 | 2.2 | -6.38 |
| centro de transformación | 1 | 3.47 | 4.97 | 17.25 |
| centro de transformación | 1 | 3.63 | 4.97 | 18.04 |
| espacio vacio | 1 | 2.22 | 4.97 | 11.03 |
| vest indep | 1 | 4.15 | 4.97 | 20.63 |
| vest indep-grupo electrogeno | 1 | 2.07 | 4.97 | 10.29 |
| puerta grupo electrogeno | 1 | 2.08 | 4.97 | 10.34 |
| **a descontar puerta | -1 | 1.85 | 2.2 | -4.07 |
| grupo electrogeno | 1 | 1.52 | 4.97 | 7.55 |
| grupo electrogeno | 1 | 5.29 | 4.97 | 26.29 |
| escaleras a4.1 | 1 | 3.21 | 4.97 | 15.95 |
| **a descontar puerta | -1 | 1.05 | 2.2 | -2.31 |
| escaleras a4.1 | 1 | 3.42 | 4.97 | 17.00 |
| escaleras a4.2-acceso auditorio | 1 | 2.86 | 4.97 | 14.21 |
| **a descontar puerta | -1 | 0.95 | 2.2 | -2.09 |
| Subtotal |  |  |  | 2904.83 |
| .... |  |  |  |  |
| ***** AUDITORIO***** |  |  |  |  |
| ** PLANTA SÓTANO -1 |  |  |  |  |
| -Divisiones entre almacenes | 5 | 5.95 | 2.42 | 72.00 |
| - Trasdosado fondo aula almacen pianos | 1 | 5.5 | 2.42 | 13.31 |
| - Contorno ascensor | 1 | 3.62 | 2.42 | 8.76 |
|  | 1 | 2.32 | 2.42 | 5.61 |
|  | 1 | 3.9 | 2.42 | 9.44 |
|  | 1 | 1.87 | 2.42 | 4.53 |
|  | 1 | 4.78 | 2.42 | 11.57 |
| - Contorno nucleo escalera | 1 | 4.02 | 2.42 | 9.73 |
|  | 1 | 2.42 | 2.42 | 5.86 |
|  | 1 | 1.27 | 2.42 | 3.07 |
|  | 1 | 3.5 | 2.42 | 8.47 |
| - formación patinillo área instalaciones | 1 | 1.88 | 3.05 | 5.73 |
|  | 1 | 4.8 | 3.05 | 14.64 |
| ** PLANTA BAJA |  |  |  |  |
| - Contorno ascensor tras escenario | 1 | 3.65 | 4.85 | 17.70 |
|  | 1 | 3.89 | 4.85 | 18.87 |
|  | 1 | 1.87 | 4.85 | 9.07 |
|  | 1 | 1.28 | 4.85 | 6.21 |
| - Contorno escalera escenario | 1 | 5.75 | 4.85 | 27.89 |
|  | 1 | 4.02 | 4.85 | 19.50 |
|  | 1 | 1.99 | 4.85 | 9.65 |
|  | 1 | 2.66 | 4.85 | 12.90 |
|  | 2 | 1.27 | 4.85 | 12.32 |
| - Puertas laterales salida escenario a galerías | 2 | 2.16 | 4.85 | 20.95 |
| - Aseos bajo escaleras |  |  |  |  |
| Aseo lateral derecho |  |  |  |  |
| Puerta acceso | 2 | 2.9 | 2.9 | 16.82 |
| Trasdosado inodoros | 1 | 4.51 | 2.9 | 13.08 |
|  | 1 | 0.74 | 2.9 | 2.15 |
| Aseo lateral izquierdo |  |  |  |  |
| Puerta acceso | 2 | 2.9 | 2.9 | 16.82 |
| Trasdosado inodoros | 1 | 4.51 | 2.9 | 13.08 |
|  | 1 | 0.74 | 2.9 | 2.15 |
| - Cierre escalera subida de sótano -1 | 1 | 2.1 | 4.3 | 9.03 |
|  | 1 | 2.06 | 4.3 | 8.86 |
| - Cierre patinillo | 1 | 1.95 | 4.3 | 8.39 |
|  | 1 | 2.35 | 4.3 | 10.11 |
| - Cierre ascensor | 2 | 2.23 | 4.3 | 19.18 |
|  | 1 | 1.3 | 4.3 | 5.59 |
| - CIerre puerta acceso a aseo vestíbulo | 1 | 1.78 | 4.3 | 7.65 |
| - Acceso aseo | 1 | 1.79 | 4.3 | 7.70 |
| ** PLANTA PRIMERA |  |  |  |  |
| - Puertas laterales salida palco a galerías | 2 | 1.05 | 3.8 | 7.98 |
| - Cierre patinillo vestíbulo | 1 | 1.51 | 3.8 | 5.74 |
|  | 2 | 1.72 | 3.8 | 13.07 |
| - Cierre escalera vestíbulo a bajo cubierta | 1 | 4.2 | 3.8 | 15.96 |
| - Cierre ascensor | 2 | 2.23 | 3.8 | 16.95 |
|  | 1 | 5.45 | 3.8 | 20.71 |
| - CIerre puerta acceso a aseo vestíbulo | 2 | 3.52 | 3.8 | 26.75 |
| - Acceso aseo | 2 | 1.67 | 3.8 | 12.69 |
| ** PLANTA BAJO CUBIERTA |  |  |  |  |
| -- Cierre escalera | 1 | 3.55 | 1.1 | 3.91 |
| *** PALCOS |  |  |  |  |
| -- PLANTA BAJA |  |  |  |  |
| - Palcos derecha |  |  |  |  |
| Frente | 1 | 13.55 | 1.7 | 23.04 |
| - Palcos izquierda |  |  |  |  |
| Frente | 1 | 13.55 | 1.7 | 23.04 |
| **ENTREPLANTA |  |  |  |  |
| - Palcos derecha |  |  |  |  |
| Frente | 1 | 11.4 | 0.97 | 11.06 |
| - Palcos izquierda |  |  |  |  |
| Frente | 1 | 11.4 | 0.97 | 11.06 |
| **PLANTA PRIMERA |  |  |  |  |
| - Palcos derecha |  |  |  |  |
| Frente | 1 | 11.4 | 1.04 | 11.86 |
| - Palcos izquierda |  |  |  |  |
| Frente | 1 | 11.4 | 1.04 | 11.86 |
| Subtotal |  |  |  | 684.07 |
| Total |  |  |  | 3588.9 |

**E07LP040** m2 FÁBRICA LADRILLO PERFORADO 10 CM 1P INTERIOR MORTERO M-5 (25/07/2006)
266.29 m2 × 27.46 (28.31 con costes indirectos) = 7538.67
Fábrica de ladrillo perforado tosco de 24x11,5x10 cm de 1 pie de espesor en interior, recibido con mortero de cemento CEM II/B-P 32,5 N y arena de río tipo M-5, preparado en central y suministrado a pie de obra, para revestir, i/replanteo, nivelación y aplomado, p.p. de cargaderos metálicos para formación de huecos en descuelgues superiores a 1m, de enjarjes, mermas, roturas, humedecido de las piezas, rejuntado, cargaderos, mochetas, plaquetas, esquinas, limpieza y medios auxiliares. Según UNE-EN-998-1:2004, RC-08, NTE-FFL, CTE-SE-F y medida deduciendo huecos superiores a 1 m2. Materiales con marcado CE y DdP (Declaración de prestaciones) según Reglamento (UE) 305/2011. I/p.p. de medios auxiliares, andamios y elementos de seguridad.

| Código | Ud | Descripción | Rendimiento | Precio | Importe |
|---|---|---|---|---|---|
| O01OA030 | h. | Oficial primera | 0.574 | 18.5 | 10.62 |
| O01OA070 | h | Peón ordinario | 0.574 | 14.5 | 8.32 |
| P01LT010 | mu | Ladrillo perforado tosco 24x11,5x10 cm | 0.076 | 65.731175661544 | 5.00 |
| P01MC045 | m3 | Mortero cemento gris CEM-II/B-P 32,5 N M-5 | 0.052 | 54.700978376486 | 2.84 |
| %0200 | % | Medios auxiliares | 2 % | 26.78 | 0.54 |
| %PM01 | % | Pequeño material | 0.5 % | 27.32 | 0.14 |
|  |  | Total |  |  | 27.46 |

Claves: medio, perforación, rotura, cemento, revestir, nivel, suministro, central, preparación, río, areno, pie, tosco, interior, ladrillo, merma, telar, hueco, humedad, pieza, mortero, cargadero, fábrica, plaqueta, esquina, limpieza, círculo, auxiliar, material, marco, junta

| Medición | Uds. | Largo | Alto | Parcial |
|---|---|---|---|---|
| ***AUDITORIO |  |  |  |  |
| -- CIerres sótano |  |  |  |  |
| - Fondo y costados ampliación foso orquesta/butacas/escenario | 1 | 17.87 | 3.4 | 60.76 |
|  | 2 | 3.08 | 3.4 | 20.94 |
| - Cierres laterales galerías | 1 | 2.9 | 2.35 | 6.82 |
|  | 1 | 3 | 2.35 | 7.05 |
| Subtotal |  |  |  | 95.57 |
| ... |  |  |  |  |
| *** ALJIBE | 1 | 39.61 | 4.31 | 170.72 |
| Subtotal |  |  |  | 170.72 |
| Total |  |  |  | 266.29 |

**E07LD010n** m2 TABICÓN HUECO DOBLE 8 CM MORTERO M-5 (25/07/2006)
1435.79 m2 × 14 (14.43 con costes indirectos) = 20718.45
Tabicón de ladrillo cerámico hueco doble de 24x11.5x8 cm., categoría I, aparejados y recibidos con mortero de cemento CEM II/B-P 32,5 N y arena de río de dosificación, tipo M-5, preparado en central y suministrado a pie de obra, con juntas de 1 cm. de espesor, retacado con yeso en remate de fábrica a forjado superior, incluso replanteo, nivelación y aplomado, parte proporcional de enjarjes, mermas y roturas, humedecido de las piezas y limpieza, incluso p.p.de andamiajes y medios auxiliares. Según UNE-EN 998-2:2004, RC-08, NTE-PTL y CTE-SE-F, medido deduciendo huecos superiores a 1m2. Materiales con marcado CE y DdP (Declaración de prestaciones) según Reglamento (UE) 305/2011.

| Código | Ud | Descripción | Rendimiento | Precio | Importe |
|---|---|---|---|---|---|
| O01OA030 | h. | Oficial primera | 0.329 | 18.5 | 6.09 |
| O01OA070 | h | Peón ordinario | 0.329 | 14.5 | 4.77 |
| P01LH150 | mu | Ladrillo hueco doble 24x11,5x8 cm (material) | 0.036 | 51.840927221884 | 1.87 |
| P01MC045 | m3 | Mortero cemento gris CEM-II/B-P 32,5 N M-5 | 0.017 | 54.700978376486 | 0.93 |
| %0200 | % | Medios auxiliares | 2 % | 13.66 | 0.27 |
| %PM01 | % | Pequeño material | 0.5 % | 13.93 | 0.07 |
|  |  | Total |  |  | 14 |

Claves: areno, cerámico, ladrillo, fábrica, mortero, doble, cinta, río, corrido, hueco, junta, revestir, limpieza, círculo, central, material, medición, suministro, marco, medio, pie, nivel, cemento, preparación, auxiliar

| Medición | Uds. | Largo | Alto | Parcial |
|---|---|---|---|---|
| Subtotal: **** CONSERVATORIO**** |  |  |  | 0.00 |
| *** CÁMARA BUFA SÓTANOS |  |  |  |  |
| **SOTANO 1 |  |  |  |  |
| garaje-escaleras c4 | 1 | 13.06 | 4.97 | 64.91 |
| escaleras c4-hueco | 1 | 1.65 | 4.97 | 8.20 |
| escaleras c4-hueco | 1 | 0.48 | 4.97 | 2.39 |
| escaleras c4-hueco | 1 | 4.4 | 4.97 | 21.87 |
| escaleras c4-hueco | 1 | 3.81 | 4.97 | 18.94 |
| cuarto extraccion sotano | 1 | 6.54 | 4.97 | 32.50 |
| cuarto extraccion sotano | 1 | 3.18 | 4.97 | 15.80 |
| instalacion aire primario | 1 | 23.33 | 4.97 | 115.95 |
| almacen 13 | 1 | 6.44 | 4.97 | 32.01 |
| cpd | 1 | 6.85 | 4.97 | 34.04 |
| cgbt | 1 | 18.39 | 4.97 | 91.40 |
| ct | 1 | 7.9 | 4.97 | 39.26 |
| grupo electrógeno | 1 | 5.07 | 4.97 | 25.20 |
| escaleras A4.1 | 1 | 4.96 | 4.97 | 24.65 |
| escaleras A4.1 | 1 | 1.57 | 4.97 | 7.80 |
| escaleras A4.1 | 1 | 1.65 | 4.97 | 8.20 |
| escaleras A4.1 | 1 | 2.86 | 4.97 | 14.21 |
| escaleras A4.1 | 1 | 1.07 | 4.97 | 5.32 |
| escaleras A4.1 | 1 | 0.21 | 4.97 | 1.04 |
| vest. Independencia | 1 | 1.57 | 4.97 | 7.80 |
| hueco vacio | 1 | 3.05 | 4.97 | 15.16 |
| hueco vacio | 1 | 0.96 | 4.97 | 4.77 |
| hueco vacio | 1 | 2.14 | 4.97 | 10.64 |
| hueco vacio | 1 | 2.94 | 4.97 | 14.61 |
| hueco vacio | 1 | 2.48 | 4.97 | 12.33 |
| **SOTANO 2 |  |  |  |  |
| aseo escalera c4 | 1 | 2.98 | 4.31 | 12.84 |
| aseo escalera c4 | 1 | 2.43 | 4.31 | 10.47 |
| colector geotermia 2 | 1 | 4.4 | 4.31 | 18.96 |
| colector geotermia 2 | 1 | 1.59 | 4.31 | 6.85 |
| colector geotermia 2 | 1 | 4 | 4.31 | 17.24 |
| almacen 1 | 1 | 3.22 | 4.31 | 13.88 |
| cuarto extraccion sotano | 1 | 3.31 | 4.31 | 14.27 |
| cuarto extraccion sotano | 1 | 3.19 | 4.31 | 13.75 |
| instalacion geotermia escaleras c3.1 | 1 | 7.12 | 4.31 | 30.69 |
| instalacion geotermia escaleras c3.1 | 1 | 5.63 | 4.31 | 24.27 |
| escaleras c3.1 | 1 | 6.04 | 4.31 | 26.03 |
| cuarto hidrico auditorio | 1 | 4.77 | 4.31 | 20.56 |
| pci | 1 | 1 | 4.31 | 4.31 |
| pci | 1 | 5.77 | 4.31 | 24.87 |
| almacen 3 | 1 | 6.86 | 4.31 | 29.57 |
| almacen 4 | 1 | 18.39 | 4.31 | 79.26 |
| almecen 5 | 1 | 7.9 | 4.31 | 34.05 |
| Subtotal |  |  |  | 1010.87 |
| .... |  |  |  |  |
| **** AUDITORIO**** |  |  |  |  |
| -- PLANTA BAJA |  |  |  |  |
| - Trasdosado cerramiento aseo vestíbulo | 2 | 3.53 | 4.31 | 30.43 |
|  | 1 | 1.71 | 4.31 | 7.37 |
| -- PLANTA PRIMERA |  |  |  |  |
| - Trasdosado cerramiento aseo vestíbulo | 2 | 3.53 | 3.8 | 26.83 |
|  | 1 | 1.71 | 3.8 | 6.50 |
|  | 2 | 3.53 | 3.8 | 26.83 |
|  | 1 | 1.71 | 3.8 | 6.50 |
| - Cierre ascensor | 2 | 2.23 | 3.8 | 16.95 |
|  | 1 | 5.45 | 3.8 | 20.71 |
| **PALCOS |  |  |  |  |
| -- PLANTA BAJA |  |  |  |  |
| - Palcos derecha |  |  |  |  |
| Divisiones | 4 | 2.35 |  | 9.40 |
| Tabique puertas palcos | 1 | 11.85 |  | 11.85 |
| - Palcos izquierda |  |  |  |  |
| Divisiones | 4 | 2.35 |  | 9.40 |
| Tabique puertas palcos | 1 | 11.85 |  | 11.85 |
| **ENTREPLANTA |  |  |  |  |
| - Palcos derecha |  |  |  |  |
| Divisiones | 4 | 2.35 |  | 9.40 |
| Tabique puertas palcos | 1 | 11.85 |  | 11.85 |
| - Palcos izquierda |  |  |  |  |
| Divisiones | 4 | 2.35 |  | 9.40 |
| Tabique puertas palcos | 1 | 11.85 |  | 11.85 |
| **PLANTA PRIMERA |  |  |  |  |
| - Palcos derecha |  |  |  |  |
| Divisiones | 4 | 2.35 |  | 9.40 |
| Tabique puertas palcos | 1 | 11.85 |  | 11.85 |
| - Palcos izquierda |  |  |  |  |
| Divisiones | 4 | 2.35 |  | 9.40 |
| Tabique puertas palcos | 1 | 11.85 |  | 11.85 |
| ** BAJO CUBIERTA |  |  |  |  |
| - Trasdosado nuevo cerramiento fachada | 2 | 12.02 | 4.5 | 108.18 |
|  | 1 | 12.4 | 3.8 | 47.12 |
| Subtotal |  |  |  | 424.92 |
| Total |  |  |  | 1435.79 |

**E07LH030** m2 FÁBRICA HUECO SENCILLO 4CM MORTERO M-5 (18/11/2020)
48.38 m2 × 13.13 (13.53 con costes indirectos) = 654.58
Tabicón de ladrillo cerámico hueco sencillo de 24x11.5x4 cm., categoría I, en distribuciones y cámaras, aparejados y recibidos con mortero de cemento CEM II/B-P 32,5 N y arena de río de dosificación, tipo M-5, preparado en central y suministrado a pie de obra, con juntas de 1 cm. de espesor, retacado con yeso en remate de fábrica a forjado superior, incluso replanteo, nivelación y aplomado, parte proporcional de enjarjes, mermas y roturas, humedecido de las piezas y limpieza, incluso p.p.de andamiajes y medios auxiliares. Según UNE-EN 998-2:2004, RC-08, NTE-PTL y CTE-SE-F, medido deduciendo huecos superiores a 1m2. Materiales con marcado CE y DdP (Declaración de prestaciones) según Reglamento (UE) 305/2011.

| Código | Ud | Descripción | Rendimiento | Precio | Importe |
|---|---|---|---|---|---|
| O01OA030 | h. | Oficial primera | 0.329 | 18.5 | 6.09 |
| O01OA070 | h | Peón ordinario | 0.329 | 14.5 | 4.77 |
| P01LH240 | mu | Ladrillo hueco sencillo 24x11,5x4 cm (material) | 0.035 | 48.320864262373 | 1.69 |
| P01MC045 | m3 | Mortero cemento gris CEM-II/B-P 32,5 N M-5 | 0.008 | 54.700978376486 | 0.44 |
| %0050 | % | Medios auxiliares | 0.5 % | 12.99 | 0.06 |
| %PM01 | % | Pequeño material | 0.5 % | 13.05 | 0.07 |
|  |  | Total |  |  | 13.13 |

| Medición | Uds. | Largo | Alto | Parcial |
|---|---|---|---|---|
| **** AUDITORIO*** |  |  |  |  |
| - Aseos bajo escaleras |  |  |  |  |
| Aseo lateral derecho |  |  |  |  |
| Trasdosado cerramiento | 1 | 4.45 | 2.9 | 12.91 |
|  | 1 | 1.66 | 2.9 | 4.81 |
|  | 1 | 2.23 | 2.9 | 6.47 |
| Aseo lateral izquierdo |  |  |  |  |
| Trasdosado cerramiento | 1 | 4.45 | 2.9 | 12.91 |
|  | 1 | 1.66 | 2.9 | 4.81 |
|  | 1 | 2.23 | 2.9 | 6.47 |
| Subtotal |  |  |  | 48.38 |
| Total |  |  |  | 48.38 |

**E08PEM010n** m2 GUARNECIDO MAESTREADO Y ENLUCIDO (18/11/2020)
1232.57 m2 × 9.15 (9.43 con costes indirectos) = 11623.14
Guarnecido a buena vista, con yeso negro y enlucido con yeso blanco en paramentos verticales y horizontales de 15 mm. de espesor mínimo, con formación de maestras cada 1,5 m, en encuentro con techos y a 10 cm del pavimento terminado, en formación de rincones, guarniciones de huecos y remates con pavimento con p.p. de guardavivos de plástico y metal, malla de fibra de vidrio en encuentro entre distintos materiales de soporte y en zonas indicadas por la DF y colocación de andamios, s/NTE-RPG, medido descontando huecos superiores a 1 m2. Yeso con marcado CE y DdP (Declaración de prestaciones) según Reglamento (UE) 305/2011.

| Código | Ud | Descripción | Rendimiento | Precio | Importe |
|---|---|---|---|---|---|
| O01OB110 | h | Oficial yesero o escayolista (mano de obra; 18/11/2020) | 0.235 | 18.5 | 4.35 |
| O01OA070 | h | Peón ordinario | 0.235 | 14.5 | 3.41 |
| A01A030 | m3 | PASTA DE YESO NEGRO (material; 18/11/2020) | 0.012 | 82.18 | 0.99 |
| A01A040 | m3 | PASTA DE YESO BLANCO (material; 18/11/2020) | 0.003 | 86.89 | 0.26 |
| P04RW060 | m | Guardavivos plástico y metal c/malla (material) | 0.215 | 0.2000035772449 | 0.04 |
| %0050 | % | Medios auxiliares | 0.5 % | 9.05 | 0.05 |
| %PM01 | % | Pequeño material | 0.5 % | 9.10 | 0.05 |
|  |  | Total |  |  | 9.15 |

Claves: paramento, blanco, pavimentación, remate, colocación, negro, guarnecido, yeso, hueco, enlucido, metal, círculo, maestra, vertical, medición, andamio, marco, guardavivo, plástico, rincón, horizontal

| Medición | Uds. | Largo | Alto | Parcial |
|---|---|---|---|---|
| Subtotal: ****CONSERVATORIO |  |  |  |  |
| *** SÓTANO -2- DESDE ALTURA PUERTA A TECHO |  |  |  |  |
| --NUCLEO ESCALERAS 4 |  |  |  |  |
| V.I | 1 | 21.81 | 2.21 |  |
| -- NUCLEO ASCENSOR CENTRAL |  |  |  |  |
| V.I. (en medio garaje) | 1 | 14.84 | 2.21 |  |
| --NUCLEO ESCALERAS 3 |  |  |  |  |
| V.I. | 1 | 16.34 | 2.21 |  |
| --ZONA AUDITORIO |  |  |  |  |
| descansillo escaleras 3.1 | 1 | 8.12 | 2.21 |  |
| V.I. | 1 | 9.68 | 2.21 |  |
| descansillo escaleras 4.1 | 1 | 22.57 | 2.21 |  |
| V.I. | 1 | 11.1 | 2.21 |  |
| ... |  |  |  |  |
| *** SÓTANO -1 - DESDE ALTURA PUERTA A TECHO |  |  |  |  |
| --NUCLEO ESCALERAS 4 |  |  |  |  |
| V.I | 1 | 24.33 | 2.87 |  |
| descansillo escaleras 4 | 1 | 16.74 | 2.87 |  |
| --V.I. CENTRO DE GARAJE |  |  |  |  |
| V.I. | 1 | 14.7 | 2.87 |  |
| --NUCLEO ESCALERAS 3 |  |  |  |  |
| V.I. | 1 | 10.52 | 2.87 |  |
| descansillo escaleras | 1 | 7.37 | 2.87 |  |
| --ZONA AUDITORIO - DESDE ALTURA PUERTA A TECHO |  |  |  |  |
| V.I. | 1 | 12.73 | 2.87 |  |
| escaleras 3.1 | 1 | 29.75 | 2.87 |  |
| V.I. | 1 | 12.92 | 2.87 |  |
| escaleras 4.1 | 1 | 25.2 | 2.87 |  |
| ...... |  |  |  |  |
| *** AUDITORIO - DESDE ALTURA PUERTA A TECHO |  |  |  |  |
| SÓTANO -1 |  |  |  |  |
| escalera A5.1 | 1 | 14.1 | 5.45 |  |
| Subtotal |  |  |  |  |
| ..... |  |  |  |  |
| *** AUDITORIO |  |  |  |  |
| PLANTA BAJA |  |  |  |  |
| palco 1 |  |  |  |  |
| divisiones palco | 8 | 2.34 | 1.05 |  |
| Pared palco izq | 1 | 10.88 | 2.52 |  |
| a descontar puerta | -1 | 0.86 | 2.3 |  |
| división palco puertas | 1 | 9.24 | 2.52 |  |
| a des:puertas | -5 | 0.82 | 2.05 |  |
| interior peto palco | 1 | 13.39 | 0.85 |  |
| palco 2 |  |  |  |  |
| devisiones palco | 8 | 2.34 | 1.05 |  |
| Pared palco dcho | 1 | 10.92 | 2.52 |  |
| a descontar puerta | -1 | 0.86 | 2.3 |  |
| división palco puertas | 1 | 9.24 | 2.52 |  |
| a des:puertas | -5 | 0.82 | 2.05 |  |
| interior peto palco | 1 | 12.48 | 0.85 |  |
| ENTRE PLANTA |  |  |  |  |
| palco 1 |  |  |  |  |
| divisiones palco | 8 | 2.3 | 1.05 |  |
| Pared palco izq | 1 | 14.82 | 2.23 |  |
| a descontar puerta | -3 | 0.83 | 2.23 |  |
| división palco puertas | 1 | 9.24 | 2.23 |  |
| a des:puertas | -5 | 0.82 | 2.05 |  |
| interior peto palco | 1 | 13.39 | 0.85 |  |
| palco 2 |  |  |  |  |
| devisiones palco | 8 | 2.3 | 1.05 |  |
| Pared palco dcho | 1 | 14.92 | 2.23 |  |
| a descontar puerta | -3 | 0.83 | 2.23 |  |
| división palco puertas | 1 | 9.24 | 2.23 |  |
| a des:puertas | -5 | 0.82 | 2.05 |  |
| interior peto palco | 1 | 12.48 | 0.85 |  |
| PLANTA PRIMERA |  |  |  |  |
| palco 1 |  |  |  |  |
| divisiones palco | 8 | 2.32 | 1.05 |  |
| Pared palco izq | 1 | 15.45 | 2.8 |  |
| a descontar puerta | -2 | 0.83 | 2.23 |  |
| división palco puertas | 1 | 9.24 | 2.7 |  |
| a des:puertas | -5 | 0.82 | 2.05 |  |
| interior peto palco | 1 | 13.39 | 0.75 |  |
| palco 2 |  |  |  |  |
| devisiones palco | 8 | 2.32 | 1.05 |  |
| Pared palco dcho | 1 | 14.92 | 2.8 |  |
| a descontar puerta | -3 | 0.83 | 2.23 |  |
| división palco puertas | 1 | 9.24 | 2.7 |  |
| a des:puertas | -5 | 0.82 | 2.05 |  |
| interior peto palco | 1 | 12.48 | 0.75 |  |
| escalera A5.2 | 1 | 7.34 | 5 |  |
| a des: puerta | -2 | 0.925 | 2.2 |  |
| Subtotal |  |  |  |  |
| Total |  |  |  | 1232.57 |

**E08PNE210n** m2 ENFOSCADO MAESTREADO-FRATASADO CSIII-W1 VERTICAL (12/02/2019)
7441.27 m2 × 11.29 (11.64 con costes indirectos) = 86616.38
Enfoscado maestreado y fratasado con mortero CSIII-W1 de cemento CEM II/B-P 32,5 N y arena de río M-5, en paramentos verticales de 20 mm de espesor, i/regleado, sacado de aristas, rincones y guarnecido de huecos, con maestras cada 1,00 m, p.p. de malla de fibra de vidrio en encuentro entre distintos materiales de soporte, andamiaje y medios auxiliares, s/NTE-RPE-7 y UNE-EN 998-1:2010, medido deduciendo huecos superiores a 1 m2. Mortero con marcado CE y DdP (Declaración de prestaciones) según Reglamento (UE) 305/2011.

| Código | Ud | Descripción | Rendimiento | Precio | Importe |
|---|---|---|---|---|---|
| O01OA030 | h. | Oficial primera | 0.28 | 18.5 | 5.18 |
| O01OA050 | h | Ayudante | 0.28 | 16 | 4.48 |
| P04RR040 | kg | Mortero revoco CSIII-W1 (material) | 3.2 | 0.4300076910766 | 1.38 |
| P04RW020 | m2 | Malla fibra vidrio 10x10mm 110g/m2 | 0.15 | 0.5500098374235 | 0.08 |
| %0100 | % | Medios auxiliares | 1 % | 11.12 | 0.11 |
| %PM01 | % | Pequeño material | 0.5 % | 11.23 | 0.06 |
|  |  | Total |  |  | 11.29 |

Claves: paramento, areno, mortero, río, hueco, fratasado, arista, círculo, maestra, vertical, enfoscado, medición, andamio, marco, rincón, cemento

| Medición | Uds. | Largo | Alto | Parcial |
|---|---|---|---|---|
| *** CÁMARA BUFA SÓTANOS |  |  |  |  |
| Idem medición tabicón LHD 8cm. Act.001 | 1010.87 |  |  |  |
| *** DIVISIONES F. LADRILLO SÓTANO |  |  |  |  |
| Idem med. ladrillo perforado 10cm (X2 CARAS)act.001 | 5809.66 |  |  |  |
| a des: guarnecido yeso sótanos (act001) | -750.43 |  |  |  |
| Subtotal |  |  |  |  |
| .... |  |  |  |  |
| **** AUDITORIO |  |  |  |  |
| PLANTA SÓTANO -1 |  |  |  |  |
| almacén auditorio 1 | 1 | 23.17 | 2.5 |  |
| a des: puerta doble | -1 | 1.8 | 2.2 |  |
| almacén auditorio 2 | 1 | 20.34 | 2.5 |  |
| a des: puerta doble | -1 | 1.8 | 2.2 |  |
| almacén auditorio 3 | 1 | 20.5 | 2.5 |  |
| a des: puerta doble | -1 | 1.8 | 2.2 |  |
| almacén auditorio 4 | 1 | 25.09 | 2.5 |  |
| a des: puerta doble | -1 | 1.8 | 2.2 |  |
| rampa 1 | 1 | 12.19 | 2.5 |  |
| a des: puerta | -1 | 0.925 | 2.2 |  |
| rampa 2 | 1 | 12.58 | 2.5 |  |
| a des: puerta | -1 | 0.925 | 2.2 |  |
| galerías 1 | 1 | 39.13 | 1.85 |  |
| a des: hueco | -1 | 1.55 | 2.4 |  |
| galerías 2 | 1 | 39.2 | 1.85 |  |
| a des: hueco | -1 | 3 | 2.4 |  |
| área de instalaciones 1 | 1 | 87.91 | 3.05 |  |
| a des: puerta | -1 | 0.925 | 2.2 |  |
| área de instalaciones 2 | 1 | 23.91 | 3.05 |  |
| a des: puerta | -1 | 0.925 | 2.2 |  |
| vestíbulo de independencia 1 | 1 | 15.63 | 2.5 |  |
| a des: puerta doble | -1 | 1.8 | 2.2 |  |
| vestíbulo de independencia 2 | 1 | 15.33 | 2.5 |  |
| a des: puerta | -1 | 0.925 | 2.2 |  |
| pasillo comunicación | 1 | 71.6 | 2.5 |  |
| a des: puerta doble | -6 | 1.8 | 2.2 |  |
| puerta | -3 | 0.925 | 2.2 |  |
| escalera A4.2 | 1 | 17.93 | 5.5 |  |
| a des: puerta | -2 | 0.925 | 2.2 |  |
| puerta ext | -1 | 1.55 | 2.2 |  |
| BAJO CUBIERTA |  |  |  |  |
| area instalaciones |  |  |  |  |
| pared trasera | 1 | 27.76 | 2.11 |  |
| paredes interiores | 1 | 36.98 | 3.75 |  |
| paredes laterales | 2 | 50.91 |  |  |
| paredes delanteras | 2 | 3.17 | 3.75 |  |
| ... |  |  |  |  |
| *** Idem alicatado porcelánico 45x90cm- zonas comunes bajo rasan | 1 |  |  |  |
| Subtotal |  |  |  |  |
| Total |  |  |  | 7441.27 |

**E07WT020n** m2 FORMACIÓN RECRECIDOS ESCALERAS/RAMPAS (18/11/2020)
28.44 m2 × 33.48 (34.51 con costes indirectos) = 981.46
Formación de recrecidos, incluyendo zonas horizontales, para formación de escaleras y rampas formada por con maestras de LHD de 8cm en perímetro y en el centro, y doble tablero cerámico de rasillón hueco sencillo 50x20x4 cm, recibido con mortero de cemento CEM II/B-P 32,5 N y arena de río, capa de compresión de 5 cm. de espesor con hormigón de dosificación 330 kg y malla electrosoldada ME de 15x30 cm. y 6-6 mm. de diámetro, de acero B500S. Incluso replanteo, nivelación, aplomado, enjarjes, mermas y roturas, humedecido de las piezas, rejuntado, limpieza y medios auxiliares. Según RC-08, CTE-SE-F, NTE-QT y NTE-EAV. Medido deduciendo huecos en proyección horizontal.

| Código | Ud | Descripción | Rendimiento | Precio | Importe |
|---|---|---|---|---|---|
| O01OA030 | h. | Oficial primera | 0.678 | 18.5 | 12.54 |
| O01OA070 | h | Peón ordinario | 0.678 | 14.5 | 9.83 |
| P01LH150 | mu | Ladrillo hueco doble 24x11,5x8 cm | 0.055 | 51.840927221884 | 2.85 |
| P01LG090 | u | Rasillón cerámico 50x20x4 cm (material) | 8.5 | 0.2400042926939 | 2.04 |
| P03AM080 | m2 | Malla 15x30x6 cm 2,096 kg/m2 (material) | 1.15 | 1.4600261138879 | 1.68 |
| A02S040 | m3 | MORTERO CEMENTO C/PLASTIFICANTE M-5 (material; 18/11/2020) | 0.041 | 67.01 | 2.75 |
| A03H090 | m3 | HORMIGÓN DOSIF. 330 kg /CEMENTO Tmáx.20 mm (material; 18/11/2020) | 0.02 | 72.33 | 1.45 |
| %0050 | % | Medios auxiliares | 0.5 % | 33.14 | 0.17 |
| %PM01 | % | Pequeño material | 0.5 % | 33.31 | 0.17 |
|  |  | Total |  |  | 33.48 |

| Medición | Uds. | Largo | Parcial |
|---|---|---|---|
| *** AUDITORIO |  |  |  |
| -- Conexión conservatorio/auditorio | 1 | 7.1 | 7.10 |
| -- Rampas vestíbuilo PB/galerias | 2 | 10.67 | 21.34 |
| Subtotal |  |  | 28.44 |
| Total |  |  | 28.44 |

**E07WP030n** m FORMACIÓN PELDAÑO LCH 24X11.5X7 (25/07/2006)
27.2 m × 14.26 (14.7 con costes indirectos) = 399.84
Formación de peldaño de escalera mediante ladrillos cerámicos huecos de 24x11.5x7cm, recibidos con mortero de cemento M-5, incluso replanteo, nivelación, parte proporcional de mermas, roturas, humedecido de las piezas y limpieza.

| Código | Ud | Descripción | Rendimiento | Precio | Importe |
|---|---|---|---|---|---|
| O01OA040 | h | Oficial segunda | 0.362 | 17.5 | 6.34 |
| O01OA070 | h | Peón ordinario | 0.362 | 14.5 | 5.25 |
| P01LH130 | mu | Ladrillo hueco doble 24x11,5x7cm (material) | 0.026 | 39.950714554673 | 1.04 |
| A02A080 | m3 | MORTERO CEMENTO M-5 | 0.02 | 63.84 | 1.28 |
| %0200 | % | Medios auxiliares | 2 % | 13.91 | 0.28 |
| %PM01 | % | Pequeño material | 0.5 % | 14.19 | 0.07 |
|  |  | Total |  |  | 14.26 |

Relación comercial: ADMON: Conselleria, 13.33, Alicante, 15.03, Andalucía, 14.67, Aragón, 15.15, Asturias, 15.99, Baleares, 14.28, Canarias, 13.99, Cantabria, 14.43, Castellón, 14.09, Castilla - La Manc, 13.87, Castilla y León, 14.45, Cataluña, 15.55, Comunitat Valencia, 14.5, Extremadura, 13.85, Galicia, 14.36, Madrid (Comunidad, 15.89, Murcia (Región), 14.34, Navarra (Comunidad, 15.56, País Vasco, 16.35, Rioja, La, 13.91, Valencia, 14.18

| Medición | Uds. | Largo | Parcial |
|---|---|---|---|
| *** AUDITORIO |  |  |  |
| -- Conexión conservatorio/auditorio | 8 | 3.4 | 27.20 |
| Subtotal |  |  | 27.20 |
| Total |  |  | 27.2 |

**E07YDM010** m2 TABIQUE MULTIPLE PYL (3X15+48/400+20+18A+70H/400+18A+20+48/400+3X15) E=332MM LM (18/11/2020)
181.59 m2 × 134.36 (138.5 con costes indirectos) = 25150.22
Tabique múltiple, de espesor total 332mm, formado por los siguientes elementos:
- Tabique sencillo interior colocado de forjado a forjado, sistema Knauf W111 106/400 o equivalente, reforzado en H formado por una placa Standard tipo A s/Norma UNE-EN520, de 18 mm de espesor, atornillada a cada lado de una estructura metálica de acero galvanizado tipo Z1 de canales horizontales y montantes verticales de 70 mm de ancho con una modulación de 400 reforzado en H mm e/e. Aislamiento termo-acústico compuesto por panel de lana mineral 60mm de espesor y ?=0,035 W/mk, tipo ULTRACUSTIC PLUS P de NAUF o similar, colocado entre montantes. ALTURA MÁXIMA (sin anclajes)= 4,80m
- Cámara de aire de 2cm a cada lado del tabique.
- Doble trasdosado colocado de capa de nivelación a forjado, formado por sistema W628 93/400 o equivalente formado por tres placas Standard tipo A s/Norma UNE-EN520, de 3x15 mm de espesor, atornilladas a una estructura metálica de acero galvanizado Z1 de canales horizontales y montantes verticales de 48 mm con una modulación de 400 mm e/e. Aislamiento termo-acústico compuesto por panel de lana mineral 50mm de espesor y ?=0,035 W/mk, tipo ULTRACUSTIC PLUS P de KNAUF o similar, colocado entre montantes. ALTURA MÁXIMA (sin anclajes)= 3,16 m
- Sistema de tacos antivibratorios para anclaje de trasdosado a tabique interior, para anclaje del montante del trasdosado al tabique interior y del canal superior al forjado, mediante taco modelo 8600/TB3 de SENOR o equivalente, formados por doble estructura en paralelo de perfiles de chapa galvanizada en cuya cara exterior de cada una de ellas se atornillan placas de yeso laminado.
Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.894 | 18.5 | 16.54 |
| O01OA050 | h | Ayudante | 0.8 | 16 | 12.80 |
| P04PY050 | m2 | Placa yeso laminado estándar 18 mm (material) | 2.1 | 6.0101074962099 | 12.62 |
| P04PS045 | m2 | Placa yeso laminado BA 15 (material) | 6.3 | 3.9500706505872 | 24.89 |
| P07TL995 | m2 | Panel lana mineral (MW) 65 mm (0,036 W/mK) (material) | 1.05 | 3.5800640326841 | 3.76 |
| P07TL990 | m2 | Panel lana mineral (MW) 45 mm (0,036 W/mK) (material) | 2.1 | 2.6900481139442 | 5.65 |
| P04PNB020 | m | Banda estanqueidad perimetral PYL 70 mm (material) | 1.2 | 0.4600082276633 | 0.55 |
| P04PNB010 | m | Banda estanqueidad perimetral PYL 50 mm (material) | 1.6 | 0.3200057235919 | 0.51 |
| P04PPC030 | m | Canal tabiquería PYL 73mm (material) | 0.7 | 0.8000143089797 | 0.56 |
| P04PPM030 | m | Montante tabique PYL 70mm (material) | 5.5 | 0.8600153821532 | 4.73 |
| P04PP020 | m | Canal tabiquería PYL 48mm (material) | 1.4 | 0.610010910597 | 0.85 |
| P04PPM020 | m | Montante tabique PYL 46mm (material) | 4 | 0.7000125203572 | 2.80 |
| P04PW070 | u | Tornillo PM 3,9x35 mm (material) | 56 | 0.0100001788622 | 0.56 |
| P04PW065 | u | Tornillo PM 3,9x25 mm (material) | 12 | 0.0100001788622 | 0.12 |
| P04PW063 | u | Tornillo PM 3,5x45 mm (material) | 16 | 0.0100001788622 | 0.16 |
| P04PW075 | u | Tornillo PM 3,9x55 mm (material) | 39 | 0.0200003577245 | 0.78 |
| P04PW100 | ud | Tornillo MM-9,5 mm (material) | 2.8 | 0.0300005365867 | 0.08 |
| P04PNA010 | kg | Pasta de agarre PYL estandar (material) | 0.7 | 0.4300076910766 | 0.30 |
| P04PMJ010 | kg | Pasta de juntas PYL estandar (material) | 1.7 | 0.8300148455664 | 1.41 |
| P04PW005 | m | Cinta de juntas rollo 150 m (material) | 6.4 | 0.0300005365867 | 0.19 |
| P04PNC020 | m | Cinta guardavivos PYL (rollo 30 m) (material) | 0.75 | 0.4800085853878 | 0.36 |
| PTANTIVIB | ud | Tacos antivibratorios 8600/TB3 (material) | 5 | 8.5601531060827 | 42.80 |
| %0050 | % | Medios auxiliares | 0.5 % | 133.02 | 0.67 |
| %PM01 | % | Pequeño material | 0.5 % | 133.69 | 0.67 |
|  |  | Total |  |  | 134.36 |

| Medición | Uds. | Largo | Alto | Parcial |
|---|---|---|---|---|
| **** CONSERVATORIO |  |  |  |  |
| PLANTA BAJA |  |  |  |  |
| cabinas/ sala uso múltiples | 2 | 4.68 | 4.38 | 41.00 |
| aula coro/aula orquesta | 1 | 12.64 | 4.38 | 55.36 |
| división cabinas 1-4 | 3 | 4.94 | 4.38 | 64.91 |
| aula formación/aula percusión | 1 | 4.64 | 4.38 | 20.32 |
| Subtotal |  |  |  | 181.59 |
| Total |  |  |  | 181.59 |

**E07YDM011** m2 TABIQUE MULTIPLE PYL (2X15+48/400+20+18A+70H/400+18A+20+48/400+2X15) E=302MM LM (18/11/2020)
807.65 m2 × 127.66 (131.59 con costes indirectos) = 106278.66
Tabique múltiplede, espesor total 302mm, formado por los siguientes elementos:
- Tabique sencillos interior Knauf W111 106/400 o equivalente reforzado en H formado por una placa Standard tipo A s/Norma UNE-EN520, de 18 mm de espesor, atornillada a cada lado de una estructura metálica de acero galvanizado tipo Z1 de canales horizontales y montantes verticales de 70 mm de ancho con una modulación de 400 reforzado en H mm e/e. Aislamiento termo-acústico compuesto por panel de lana mineral 60mm de espesor y ?=0,035 W/mk, tipo ULTRACUSTIC PLUS P de NAUF o similar, colocado entre montantes.ALTURA MÁXIMA (sin anclajes)= 4,80m
- Cámara de aire de 2cm a cada lado del tabique.
- Doble trasdosado colocado de capa de nivelación a forjado, formado por sistema Knauf W628 78/400 o equivalente formado por dos placas Knauf Standard tipo A s/Norma UNE-EN 520, de 2x15 mm de espesor, atornilladas a una estructura metálica de acero galvanizado Z1 de canales horizontales y montantes verticales de 48 mm con una modulación de 400 mm e/e. Aislamiento termo-acústico compuesto por panel de lana mineral 50mm de espesor y ?=0,035 W/mk, tipo ULTRACUSTIC PLUS P de KNAUF o similar, colocado entre montantes. ALTURA MÁXIMA (sin anclajes)= 2,80 m
- Sistema de tacos antivibratorios para anclaje de trasdosado a tabique interior, para anclaje del montante del trasdosado al tabique interior y del canal superior al forjado, mediante taco modelo 8600/TB3 de SENOR o equivalente, formados por doble estructura en paralelo de perfiles de chapa galvanizada en cuya cara exterior de cada una de ellas se atornillan placas de yeso laminado.
Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.866 | 18.5 | 16.02 |
| O01OA050 | h | Ayudante | 0.772 | 16 | 12.35 |
| P04PY050 | m2 | Placa yeso laminado estándar 18 mm | 2.1 | 6.0101074962099 | 12.62 |
| P04PS045 | m2 | Placa yeso laminado BA 15 | 4.8 | 3.9500706505872 | 18.96 |
| P07TL995 | m2 | Panel lana mineral (MW) 65 mm (0,036 W/mK) | 1.05 | 3.5800640326841 | 3.76 |
| P07TL990 | m2 | Panel lana mineral (MW) 45 mm (0,036 W/mK) | 2.1 | 2.6900481139442 | 5.65 |
| P04PNB020 | m | Banda estanqueidad perimetral PYL 70 mm | 1.2 | 0.4600082276633 | 0.55 |
| P04PNB010 | m | Banda estanqueidad perimetral PYL 50 mm | 1.6 | 0.3200057235919 | 0.51 |
| P04PPC030 | m | Canal tabiquería PYL 73mm | 0.7 | 0.8000143089797 | 0.56 |
| P04PPM030 | m | Montante tabique PYL 70mm | 5.5 | 0.8600153821532 | 4.73 |
| P04PP020 | m | Canal tabiquería PYL 48mm | 1.4 | 0.610010910597 | 0.85 |
| P04PPM020 | m | Montante tabique PYL 46mm | 5.5 | 0.7000125203572 | 3.85 |
| P04PW070 | u | Tornillo PM 3,9x35 mm | 56 | 0.0100001788622 | 0.56 |
| P04PW100 | ud | Tornillo MM-9,5 mm | 2.8 | 0.0300005365867 | 0.08 |
| P04PW065 | u | Tornillo PM 3,9x25 mm | 16 | 0.0100001788622 | 0.16 |
| P04PW063 | u | Tornillo PM 3,5x45 mm | 36 | 0.0100001788622 | 0.36 |
| P04PNA010 | kg | Pasta de agarre PYL estandar | 0.5 | 0.4300076910766 | 0.22 |
| P04PMJ010 | kg | Pasta de juntas PYL estandar | 1.5 | 0.8300148455664 | 1.25 |
| P04PW005 | m | Cinta de juntas rollo 150 m | 6.4 | 0.0300005365867 | 0.19 |
| P04PNC020 | m | Cinta guardavivos PYL (rollo 30 m) | 0.75 | 0.4800085853878 | 0.36 |
| PTANTIVIB | ud | Tacos antivibratorios 8600/TB3 | 5 | 8.5601531060827 | 42.80 |
| %0050 | % | Medios auxiliares | 0.5 % | 126.39 | 0.63 |
| %PM01 | % | Pequeño material | 0.5 % | 127.02 | 0.64 |
|  |  | Total |  |  | 127.66 |

| Medición | Uds. | Largo | Alto | Parcial |
|---|---|---|---|---|
| *** CONSERVATORIO*** |  |  |  |  |
| PLANTA BAJA |  |  |  |  |
| cabina 8/cabina9 | 1 | 6.27 | 4.38 | 27.46 |
| divisiones cabina 1-6 | 4 | 4.81 | 4.38 | 84.27 |
| PLANTA PRIMERA |  |  |  |  |
| divisiones de form general 7 a aula d emúsica de cámara | 10 | 6.21 | 4.93 | 306.15 |
| divisiones aulas ensayo interiores | 8 | 4.76 | 3.4 | 129.47 |
| divisiones aulas ensayo izq | 7 | 6.3 | 4.4 | 194.04 |
| divisiones aulas ensayo dcha | 3 | 5.02 | 4.4 | 66.26 |
| Subtotal |  |  |  | 807.65 |
| Total |  |  |  | 807.65 |

**E07YDM012** m2 TABIQUE MULTIPLE PYL (2X15+48/400H+2X15+20+48/400+2X15) E=206MM LM (18/11/2020)
339.75 m2 × 88.71 (91.44 con costes indirectos) = 31066.74
Tabique múltiplede, espesor total 206mm, formado por los siguientes elementos:
- Tabique sencillo colocado de capa de nivelación a forjado, sistema Knauf W112 100/400 o equivalente, reforzado en H formado por dos placas Standard tipo A s/Norma UNE-EN520, de 15 mm de espesor, atornilladas a cada lado de una estructura metálica de acero galvanizado tipo Z1 de canales horizontales y montantes verticales de 48 mm de ancho con una modulación de 400 reforzado en H mm e/e. Aislamiento termo-acústico compuesto por por panel de lana mineral 50mm de espesor y ?=0,035 W/mk, tipo ULTRACUSTIC PLUS P de KNAUF o similar, colocado entre montantes. ALTURA MÁXIMA (sin anclajes)= 4,00 m
- Cámara de aire de 2cm a un lado del tabique.
- Trasdosado colocado de capa de nivelación a forjado, formado por sistema Knauf W628 78/400 o equivalente formado por dos placas Knauf Standard tipo A s/Norma UNE-EN 520, de 2x15 mm de espesor, atornilladas a una estructura metálica de acero galvanizado Z1 de canales horizontales y montantes verticales de 48 mm con una modulación de 400 mm e/e. Aislamiento termo-acústico compuesto por panel de lana mineral 50mm de espesor y ?=0,035 W/mk, tipo ULTRACUSTIC PLUS P de KNAUF o similar, colocado entre montantes. ALTURA MÁXIMA (sin anclajes)= 2,80 m
- Sistema de tacos antivibratorios para anclaje de trasdosado a tabique interior, para anclaje del montante del trasdosado al tabique interior y del canal superior al forjado, mediante taco modelo 8600/TB3 de SENOR o equivalente, formados por doble estructura en paralelo de perfiles de chapa galvanizada en cuya cara exterior de cada una de ellas se atornillan placas de yeso laminado.
Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.753 | 18.5 | 13.93 |
| O01OA050 | h | Ayudante | 0.706 | 16 | 11.30 |
| P04PS045 | m2 | Placa yeso laminado BA 15 | 6.3 | 3.9500706505872 | 24.89 |
| P07TL990 | m2 | Panel lana mineral (MW) 45 mm (0,036 W/mK) | 2.1 | 2.6900481139442 | 5.65 |
| P04PNB010 | m | Banda estanqueidad perimetral PYL 50 mm | 3.5 | 0.3200057235919 | 1.12 |
| P04PP020 | m | Canal tabiquería PYL 48mm | 1.4 | 0.610010910597 | 0.85 |
| P04PPM020 | m | Montante tabique PYL 46mm | 8.25 | 0.7000125203572 | 5.78 |
| P04PW065 | u | Tornillo PM 3,9x25 mm | 25 | 0.0100001788622 | 0.25 |
| P04PW063 | u | Tornillo PM 3,5x45 mm | 74 | 0.0100001788622 | 0.74 |
| P04PW100 | ud | Tornillo MM-9,5 mm | 2.8 | 0.0300005365867 | 0.08 |
| P04PNA010 | kg | Pasta de agarre PYL estandar | 0.2 | 0.4300076910766 | 0.09 |
| P04PMJ010 | kg | Pasta de juntas PYL estandar | 1.65 | 0.8300148455664 | 1.37 |
| P04PW005 | m | Cinta de juntas rollo 150 m | 4.8 | 0.0300005365867 | 0.14 |
| P04PNC020 | m | Cinta guardavivos PYL (rollo 30 m) | 0.5 | 0.4800085853878 | 0.24 |
| PTANTIVIB | ud | Tacos antivibratorios 8600/TB3 | 2.5 | 8.5601531060827 | 21.40 |
| %0050 | % | Medios auxiliares | 0.5 % | 87.83 | 0.44 |
| %PM01 | % | Pequeño material | 0.5 % | 88.27 | 0.44 |
|  |  | Total |  |  | 88.71 |

| Medición | Uds. | Largo | Alto | Parcial |
|---|---|---|---|---|
| *** CONSERVATORIO |  |  |  |  |
| PLANTA BAJA |  |  |  |  |
| de aula coro a aula de orquesta | 1 | 44.05 | 4.38 | 192.94 |
| a des: PA03 | -4 | 1.92 | 2.14 | -16.44 |
| cabinas percusión dcha | 1 | 28.67 | 4.38 | 125.57 |
| a des: PA04 | -4 | 1.96 | 2.1 | -16.46 |
| aula perscusión/pasillo | 1 | 13.3 | 4.38 | 58.25 |
| a des: PA03 | -1 | 1.92 | 2.14 | -4.11 |
| Subtotal |  |  |  | 339.75 |
| Total |  |  |  | 339.75 |

**E07YDM013** m2 TABIQUE MULTIPLE PYL (2X15+48/400H+15+20+48/400+2X15) E=191MM LM (18/11/2020)
1011.92 m2 × 84.52 (87.12 con costes indirectos) = 88158.47
Tabique múltiplede, espesor total 206mm, formado por los siguientes elementos:
- Tabique sencillo colocado de capa de nivelación a forjado, sistema Knauf W112 93/400 o equivalente, reforzado en H formado por dos placas Standard tipo A s/Norma UNE-EN520, de 15 mm de espesor, atornilladas a una cara del tabique y una placas Standard tipo A s/Norma UNE-EN520, de 15 mm de espesor en la otra cara de una estructura metálica de acero galvanizado tipo Z1 de canales horizontales y montantes verticales de 48 mm de ancho con una modulación de 400 reforzado en H mm e/e. Aislamiento termo-acústico compuesto por por panel de lana mineral 50mm de espesor y ?=0,035 W/mk, tipo ULTRACUSTIC PLUS P de KNAUF o similar, colocado entre montantes. ALTURA MÁXIMA (sin anclajes)= 4,00 m
- Cámara de aire de 2cm a un lado del tabique.
- Trasdosado colocado de capa de nivelación a forjado, formado por sistema Knauf W628 78/400 o equivalente formado por dos placas Knauf Standard tipo A s/Norma UNE-EN 520, de 2x15 mm de espesor, atornilladas a una estructura metálica de acero galvanizado Z1 de canales horizontales y montantes verticales de 48 mm con una modulación de 400 mm e/e. Aislamiento termo-acústico compuesto por panel de lana mineral 50mm de espesor y ?=0,035 W/mk, tipo ULTRACUSTIC PLUS P de KNAUF o similar, colocado entre montantes. ALTURA MÁXIMA (sin anclajes)= 2,80 m
- Sistema de tacos antivibratorios para anclaje de trasdosado a tabique interior, para anclaje del montante del trasdosado al tabique interior y del canal superior al forjado, mediante taco modelo 8600/TB3 de SENOR o equivalente, formados por doble estructura en paralelo de perfiles de chapa galvanizada en cuya cara exterior de cada una de ellas se atornillan placas de yeso laminado.
Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.753 | 18.5 | 13.93 |
| O01OA050 | h | Ayudante | 0.706 | 16 | 11.30 |
| P04PS045 | m2 | Placa yeso laminado BA 15 | 5.25 | 3.9500706505872 | 20.74 |
| P07TL990 | m2 | Panel lana mineral (MW) 45 mm (0,036 W/mK) | 2.1 | 2.6900481139442 | 5.65 |
| P04PNB010 | m | Banda estanqueidad perimetral PYL 50 mm | 3.5 | 0.3200057235919 | 1.12 |
| P04PP020 | m | Canal tabiquería PYL 48mm | 1.4 | 0.610010910597 | 0.85 |
| P04PPM020 | m | Montante tabique PYL 46mm | 8.25 | 0.7000125203572 | 5.78 |
| P04PW065 | u | Tornillo PM 3,9x25 mm | 25 | 0.0100001788622 | 0.25 |
| P04PW063 | u | Tornillo PM 3,5x45 mm | 74 | 0.0100001788622 | 0.74 |
| P04PW100 | ud | Tornillo MM-9,5 mm | 2.8 | 0.0300005365867 | 0.08 |
| P04PNA010 | kg | Pasta de agarre PYL estandar | 0.2 | 0.4300076910766 | 0.09 |
| P04PMJ010 | kg | Pasta de juntas PYL estandar | 1.65 | 0.8300148455664 | 1.37 |
| P04PW005 | m | Cinta de juntas rollo 150 m | 4.8 | 0.0300005365867 | 0.14 |
| P04PNC020 | m | Cinta guardavivos PYL (rollo 30 m) | 0.5 | 0.4800085853878 | 0.24 |
| PTANTIVIB | ud | Tacos antivibratorios 8600/TB3 | 2.5 | 8.5601531060827 | 21.40 |
| %0050 | % | Medios auxiliares | 0.5 % | 83.68 | 0.42 |
| %PM01 | % | Pequeño material | 0.5 % | 84.10 | 0.42 |
|  |  | Total |  |  | 84.52 |

| Medición | Uds. | Largo | Alto | Parcial |
|---|---|---|---|---|
| **** CONSERVATORIO |  |  |  |  |
| PLANTA BAJA |  |  |  |  |
| de sala uso mult a cabina | 2 | 20.93 | 4.38 | 183.35 |
| a des: PA03 | -2 | 1.92 | 2.14 | -8.22 |
| PA02 | -6 | 1.05 | 2.16 | -13.61 |
| cabina 8 y 9 | 1 | 18.48 | 4.38 | 80.94 |
| a des: PA02 | -2 | 1.05 | 2.16 | -4.54 |
| PLANTA PRIMERA |  |  |  |  |
| de aula.ens 20 a aula música de cámara | 1 | 41.96 | 4.44 | 186.30 |
| a des:PA01 | -9 | 1.05 | 2.16 | -20.41 |
| PA03 | -1 | 1.92 | 2.14 | -4.11 |
| aulas.ens interiores |  |  |  |  |
| tabiques tranversales | 4 | 4.95 | 3.6 | 71.28 |
| tabique longitudinales | 2 | 35.15 | 4.05 | 284.72 |
| a des: PA03 | -10 | 1.92 | 2.14 | -41.09 |
| aulas.ens izq | 1 | 6.4 | 4.5 | 28.80 |
|  | 1 | 23.24 | 5.48 | 127.36 |
| a des:PA01 | -7 | 1.05 | 2.16 | -15.88 |
| aulas.ens dcha | 2 | 5.31 | 4.4 | 46.73 |
|  | 1 | 23.34 | 5.43 | 126.74 |
| a des: PA03 | -4 | 1.92 | 2.14 | -16.44 |
| Subtotal |  |  |  | 1011.92 |
| Total |  |  |  | 1011.92 |

**E07YDS0141** m2 TABIQUE DOBLE EST. PYL (2X15+70/400H+20+70/400H+2X15) E=220MM LM (18/11/2020)
132.12 m2 × 79.47 (81.92 con costes indirectos) = 10823.27
Tabique de doble estructura y placa múltiple de espesor total 220mm, colocado de forjado a forjado, sistema Knauf W115 200/400 o equivalente, reforzado en H formado por dos placas Standard tipo A s/Norma UNE-EN 520, de 15 mm de espesor, atornilladas a cada lado de dos estructuras metálicas colocadas paralelas de acero galvanizado, de canales horizontales y montantes verticales de 70 mm de ancho con una modulación de 400 reforzado en H mm e/e. Aislamiento termo-acústico compuesto por panel de lana mineral 60mm de espesor y ?=0,035 W/mk, tipo ULTRACUSTIC PLUS P de NAUF o similar, colocado entre montantes. Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2. ALTURA MÁXIMA (sin anclajes)= 4,25 m
Sistema de tacos antivibratorios para anclaje de trasdosado a tabique interior, para anclaje del montante del trasdosado al tabique interior y del canal superior al forjado, mediante taco modelo 8600/TB3 de SENOR o equivalente, formados por doble estructura en paralelo de perfiles de chapa galvanizada en cuya cara exterior de cada una de ellas se atornillan placas de yeso laminado.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.565 | 18.5 | 10.45 |
| O01OA050 | h | Ayudante | 0.565 | 16 | 9.04 |
| P04PS045 | m2 | Placa yeso laminado BA 15 | 4.2 | 3.9500706505872 | 16.59 |
| P07TL995 | m2 | Panel lana mineral (MW) 65 mm (0,036 W/mK) | 2.1 | 3.5800640326841 | 7.52 |
| P04PNB020 | m | Banda estanqueidad perimetral PYL 70 mm | 2.4 | 0.4600082276633 | 1.10 |
| P04PPC030 | m | Canal tabiquería PYL 73mm | 1.4 | 0.8000143089797 | 1.12 |
| P04PPM030 | m | Montante tabique PYL 70mm | 11 | 0.8600153821532 | 9.46 |
| P04PW065 | u | Tornillo PM 3,9x25 mm | 13 | 0.0100001788622 | 0.13 |
| P04PW063 | u | Tornillo PM 3,5x45 mm | 56 | 0.0100001788622 | 0.56 |
| P04PW100 | ud | Tornillo MM-9,5 mm | 5.6 | 0.0300005365867 | 0.17 |
| P04PNA010 | kg | Pasta de agarre PYL estandar | 0.2 | 0.4300076910766 | 0.09 |
| P04PMJ010 | kg | Pasta de juntas PYL estandar | 1 | 0.8300148455664 | 0.83 |
| P04PW005 | m | Cinta de juntas rollo 150 m | 3.2 | 0.0300005365867 | 0.10 |
| P04PNC020 | m | Cinta guardavivos PYL (rollo 30 m) | 0.25 | 0.4800085853878 | 0.12 |
| PTANTIVIB | ud | Tacos antivibratorios 8600/TB3 | 2.5 | 8.5601531060827 | 21.40 |
| %0050 | % | Medios auxiliares | 0.5 % | 78.68 | 0.39 |
| %PM01 | % | Pequeño material | 0.5 % | 79.07 | 0.40 |
|  |  | Total |  |  | 79.47 |

| Medición | Uds. | Largo | Alto | Parcial |
|---|---|---|---|---|
| **** CONSERVATORIO |  |  |  |  |
| PLANTA BAJA |  |  |  |  |
| de aula de contrabajo a aula de formacio gral 1 | 1 | 38.29 | 4.38 | 167.71 |
| a des:PA01 | -3 | 1.05 | 2.16 | -6.80 |
| PV06 | -1 | 7.05 | 3.5 | -24.68 |
| PA03 | -1 | 1.92 | 2.14 | -4.11 |
| Subtotal |  |  |  | 132.12 |
| Total |  |  |  | 132.12 |

**E07YMS031** m2 TABIQUE PYL (2X15+70H/400+2X15) E=130MM LM (18/11/2020)
452.77 m2 × 44.83 (46.21 con costes indirectos) = 20922.50
Tabique colocado de forjado a forjado formado por sistema Knauf W112 130/400 o equivalente reforzado en H formado por dos placas Standard tipo A s/Norma UNE-EN520, de 15 mm de espesor, atornilladas a cada lado de una estructura metálica de acero galvanizado tipo Z1 de canales horizontales y montantes verticales de 70 mm de ancho con una modulación de 400 reforzado en H mm e/e. Aislamiento termo-acústico compuesto por panel de lana mineral 60mm de espesor y ?=0,035 W/mk, tipo ULTRACUSTIC PLUS P de NAUF o similar, colocado entre montantes. Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2. ALTURA MÁXIMA (sin anclajes)= 5,10 m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.471 | 18.5 | 8.71 |
| O01OA050 | h | Ayudante | 0.471 | 16 | 7.54 |
| P04PS045 | m2 | Placa yeso laminado BA 15 | 4.2 | 3.9500706505872 | 16.59 |
| P07TL995 | m2 | Panel lana mineral (MW) 65 mm (0,036 W/mK) | 1.05 | 3.5800640326841 | 3.76 |
| P04PNB020 | m | Banda estanqueidad perimetral PYL 70 mm | 1.2 | 0.4600082276633 | 0.55 |
| P04PPC030 | m | Canal tabiquería PYL 73mm | 0.7 | 0.8000143089797 | 0.56 |
| P04PPM030 | m | Montante tabique PYL 70mm | 5.5 | 0.8600153821532 | 4.73 |
| P04PW065 | u | Tornillo PM 3,9x25 mm | 17 | 0.0100001788622 | 0.17 |
| P04PW070 | u | Tornillo PM 3,9x35 mm | 56 | 0.0100001788622 | 0.56 |
| P04PW100 | ud | Tornillo MM-9,5 mm | 2.8 | 0.0300005365867 | 0.08 |
| P04PNA010 | kg | Pasta de agarre PYL estandar | 0.2 | 0.4300076910766 | 0.09 |
| P04PMJ010 | kg | Pasta de juntas PYL estandar | 1 | 0.8300148455664 | 0.83 |
| P04PW005 | m | Cinta de juntas rollo 150 m | 3.2 | 0.0300005365867 | 0.10 |
| P04PNC020 | m | Cinta guardavivos PYL (rollo 30 m) | 0.25 | 0.4800085853878 | 0.12 |
| %0050 | % | Medios auxiliares | 0.5 % | 44.39 | 0.22 |
| %PM01 | % | Pequeño material | 0.5 % | 44.61 | 0.22 |
|  |  | Total |  |  | 44.83 |

| Medición | Uds. | Largo | Alto | Parcial |
|---|---|---|---|---|
| **** CONSERVATORIO |  |  |  |  |
| PLANTA PRIMERA |  |  |  |  |
| cafetería |  |  |  |  |
| cafetería/pasillo | 1 | 4.6 | 5.34 | 24.56 |
| a des: VE10.03 | -1 | 6.7 | 2.9 | -19.43 |
| cafetería/AMPA | 1 | 4.52 | 4.5 | 20.34 |
| AMPA/pasillo | 1 | 2.6 | 5.34 | 13.88 |
| a des: PM03 | -1 | 1.05 | 2.16 | -2.27 |
| AMPA/jefe estudios | 1 | 5.45 | 4.5 | 24.53 |
| jefe estudios/pasillo | 1 | 5.15 | 5.34 | 27.50 |
| a des: PS01 | -1 | 1.05 | 2.1 | -2.21 |
| jefe estudios/director | 1 | 5.45 | 4.5 | 24.53 |
| director/pasillo | 1 | 3.05 | 5.34 | 16.29 |
| a des: PS01 | -1 | 1.05 | 2.1 | -2.21 |
| director/sala profesores | 1 | 6.7 | 4.9 | 32.83 |
| a des: PM03 | -1 | 1.05 | 2.16 | -2.27 |
| ... |  |  |  |  |
| ***PLANTA BAJA |  |  |  |  |
| aula ensayo/rack-repografía | 1 | 4.58 | 4.38 | 20.06 |
| aula ensayo-rack-repografía/v.acceso-conserjeria | 1 | 6.54 | 4.38 | 28.65 |
| a des: PM03 | -2 | 1.05 | 2.16 | -4.54 |
| PMA03 | -1 | 1.92 | 2.14 | -4.11 |
| aula ensayo |  |  |  |  |
| aula-rack | 1 | 2.8 | 4.38 | 12.26 |
| rack-repografía | 1 | 2.8 | 4.38 | 12.26 |
| cgd/vestíbulo acceso | 1 | 2.02 | 4.38 | 8.85 |
| a des: PM03 | -2 | 1.05 | 2.16 | -4.54 |
| secretaría |  |  |  |  |
| escalera/secretaría | 1 | 6.65 | 4.38 | 29.13 |
| v.acceso/secretaria | 1 |  |  | 1.00 |
| a des: PV06 | -1 | 0.93 | 2.18 | -2.03 |
| VE14 | -1 | 2.9 | 2.9 | -8.41 |
| secretaria/archivo-admin | 1 | 5.74 | 4.38 | 25.14 |
| a des: PM03 | -2 | 1.05 | 2.16 | -4.54 |
| archivo/admin | 1 | 4.92 | 4.38 | 21.55 |
| ***PLANTA PRIMERA |  |  |  |  |
| bibloteca |  |  |  |  |
| fonoteca/v.biblioteca-c.limpieza-rack | 1 | 6.52 | 4.97 | 32.40 |
| a des: PM03 | -1 | 1.05 | 2.16 | -2.27 |
| PM05 | -1 | 1.8 | 2.14 | -3.85 |
| v.biblioteca/c.limpieza | 1 | 2.55 | 5.22 | 13.31 |
| c.limpieza/rack | 1 | 2.55 | 4.55 | 11.60 |
| c.limpieza-rack/cafetería | 1 | 4.6 | 4.37 | 20.10 |
| a des: PM03 | -1 | 1.05 | 2.16 | -2.27 |
| escalera |  |  |  |  |
| escalera/pasillo | 1 | 7.15 | 4.37 | 31.25 |
| escalera/despachos | 1 | 6.5 | 6.27 | 40.76 |
| trapezio 1 | 1 | 1.71 | 6.81 | 11.65 |
|  | 1 | 2.12 | 6.27 | 13.29 |
| Subtotal |  |  |  | 452.77 |
| Total |  |  |  | 452.77 |

**E07YMS031n** m2 TABIQUE PYL (15H1+15+70H/400+15+15H1) E=130MM LM (18/11/2020)
275.22 m2 × 55.77 (57.49 con costes indirectos) = 15822.40
Tabique colocado de forjado a forjado formado por sistema Knauf W112 130/400 o equivalente reforzado en H formado por una placa resistente a la humedad de 15mm de espesor + una placa Standard tipo A s/Norma UNE-EN520, de 15 mm de espesor, atornilladas a cada lado de una estructura metálica de acero galvanizado tipo Z1 de canales horizontales y montantes verticales de 70 mm de ancho con una modulación de 400 reforzado en H mm e/e. Aislamiento termo-acústico compuesto por panel de lana mineral 60mm de espesor y ?=0,035 W/mk, tipo ULTRACUSTIC PLUS P de NAUF o similar, colocado entre montantes. Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2. ALTURA MÁXIMA (sin anclajes)= 5,10 m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.471 | 18.5 | 8.71 |
| O01OA050 | h | Ayudante | 0.471 | 16 | 7.54 |
| P04PS045 | m2 | Placa yeso laminado BA 15 | 2.1 | 3.9500706505872 | 8.30 |
| P04PY151 | m2 | Placa yeso hidrófuga 15 mm (material) | 2.1 | 9.100162764644 | 19.11 |
| P07TL995 | m2 | Panel lana mineral (MW) 65 mm (0,036 W/mK) | 1.05 | 3.5800640326841 | 3.76 |
| P04PNB020 | m | Banda estanqueidad perimetral PYL 70 mm | 1.2 | 0.4600082276633 | 0.55 |
| P04PPC030 | m | Canal tabiquería PYL 73mm | 0.7 | 0.8000143089797 | 0.56 |
| P04PPM030 | m | Montante tabique PYL 70mm | 5.5 | 0.8600153821532 | 4.73 |
| P04PW065 | u | Tornillo PM 3,9x25 mm | 17 | 0.0100001788622 | 0.17 |
| P04PW070 | u | Tornillo PM 3,9x35 mm | 56 | 0.0100001788622 | 0.56 |
| P04PW100 | ud | Tornillo MM-9,5 mm | 2.8 | 0.0300005365867 | 0.08 |
| P04PNA010 | kg | Pasta de agarre PYL estandar | 0.2 | 0.4300076910766 | 0.09 |
| P04PMJ010 | kg | Pasta de juntas PYL estandar | 1 | 0.8300148455664 | 0.83 |
| P04PW005 | m | Cinta de juntas rollo 150 m | 3.2 | 0.0300005365867 | 0.10 |
| P04PNC020 | m | Cinta guardavivos PYL (rollo 30 m) | 0.25 | 0.4800085853878 | 0.12 |
| %0050 | % | Medios auxiliares | 0.5 % | 55.21 | 0.28 |
| %PM01 | % | Pequeño material | 0.5 % | 55.49 | 0.28 |
|  |  | Total |  |  | 55.77 |

| Medición | Uds. | Largo | Alto | Parcial |
|---|---|---|---|---|
| ******CONSERVATORIO*** |  |  |  |  |
| ***PLANTA BAJA |  |  |  |  |
| aseos alumnos |  |  |  |  |
| aseo/aseo adaptado | 2 | 3.54 | 4.38 | 31.01 |
| a des: PM04 | -2 | 1.04 | 2.16 | -4.49 |
| aseos profesores |  |  |  |  |
| aseo/cuarto de limpieza | 1 | 3.47 | 4.38 | 15.20 |
| aseo/aseo adaptado 1 | 1 | 2.72 | 4.38 | 11.91 |
| a des: PM04 | -1 | 0.92 | 2.2 | -2.02 |
| aseo/aseo adaptado 2 | 1 | 3.53 | 4.38 | 15.46 |
| a des: PM04 | -1 | 0.92 | 2.2 | -2.02 |
| camerinos |  |  |  |  |
| v.camerinos/camerino 1 | 1 | 5.76 | 4.38 | 25.23 |
| a des: PM03 | -1 | 1.05 | 2.16 | -2.27 |
| camerino 1 división | 1 | 2.2 | 4.38 | 9.64 |
| a des: PM01 | -1 | 0.83 | 2.15 | -1.78 |
| camerino 1 /aseo camerino 2 | 1 | 2.2 | 4.38 | 9.64 |
| v.camerinos/camerino 4 | 1 | 5.76 | 4.38 | 25.23 |
| a des: PM03 | -1 | 0.93 | 2.1 | -1.95 |
| camerino 4 división | 1 | 2.19 | 4.38 | 9.59 |
| a des: PM01 | -1 | 0.83 | 2.15 | -1.78 |
| camerino 4 /aseo camerino 3 | 1 | 2.09 | 4.38 | 9.15 |
| camerino 2 y 3 división | 1 | 7.16 | 4.38 | 31.36 |
| a des: PM03 | -2 | 1.05 | 2.16 | -4.54 |
| a des: PM04 | -2 | 1.04 | 2.16 | -4.49 |
| camerino 2/camerino 3 | 1 | 4.08 | 4.38 | 17.87 |
| camerinos 2 encimera | 1 | 1.32 | 4.38 | 5.78 |
| camerinos 3 encimera | 1 | 1.3 | 4.38 | 5.69 |
| ***PLANTA PRIMERA |  |  |  |  |
| aseos alumnos |  |  |  |  |
| aseo/aseo adaptado | 2 | 3.54 | 6.81 | 48.21 |
| a des: PM04 | -2 | 1.04 | 2.16 | -4.49 |
| aseos profesores |  |  |  |  |
| aseo/aseo adaptado 1 | 1 | 2.77 | 5.32 | 14.74 |
| a des: PM04 | -1 | 1.04 | 2.16 | -2.25 |
| aseo/aseo adaptado 2 | 1 | 3.5 | 6.81 | 23.84 |
| a des: PM04 | -1 | 1.04 | 2.16 | -2.25 |
| Subtotal |  |  |  | 275.22 |
| Total |  |  |  | 275.22 |

**E07YMS031n1** m2 TABIQUE PYL (15H1+15+70H/400+2X15) E=130MM LM (18/11/2020)
370.43 m2 × 50.3 (51.85 con costes indirectos) = 19206.80
Tabique colocado de forjado a forjado formado por sistema Knauf W112 130/400 o equivalente reforzado en H formado por una placa resistente a la humedad de 15mm de espesor + una placa Standard tipo A s/Norma UNE-EN520, de 15 mm de espesor, atornilladas por un lado de una estructura y dos placas Standard tipo A s/Norma UNE-EN520, de 15 mm de espesor por la otra cara de la metálica de acero galvanizado tipo Z1 de canales horizontales y montantes verticales de 70 mm de ancho con una modulación de 400 reforzado en H mm e/e. Aislamiento termo-acústico compuesto por panel de lana mineral 60mm de espesor y ?=0,035 W/mk, tipo ULTRACUSTIC PLUS P de NAUF o similar, colocado entre montantes. Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Montaje según norma UNE 102043 y requisitos del CTE-DB HR, deduciendo los huecos de superficie mayor de 1 m2. ALTURA MÁXIMA (sin anclajes)= 4,25 m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.471 | 18.5 | 8.71 |
| O01OA050 | h | Ayudante | 0.471 | 16 | 7.54 |
| P04PS045 | m2 | Placa yeso laminado BA 15 | 3.15 | 3.9500706505872 | 12.44 |
| P04PY151 | m2 | Placa yeso hidrófuga 15 mm | 1.05 | 9.100162764644 | 9.56 |
| P07TL995 | m2 | Panel lana mineral (MW) 65 mm (0,036 W/mK) | 1.05 | 3.5800640326841 | 3.76 |
| P04PNB020 | m | Banda estanqueidad perimetral PYL 70 mm | 1.2 | 0.4600082276633 | 0.55 |
| P04PPC030 | m | Canal tabiquería PYL 73mm | 0.7 | 0.8000143089797 | 0.56 |
| P04PPM030 | m | Montante tabique PYL 70mm | 5.5 | 0.8600153821532 | 4.73 |
| P04PW065 | u | Tornillo PM 3,9x25 mm | 17 | 0.0100001788622 | 0.17 |
| P04PW070 | u | Tornillo PM 3,9x35 mm | 56 | 0.0100001788622 | 0.56 |
| P04PW100 | ud | Tornillo MM-9,5 mm | 2.8 | 0.0300005365867 | 0.08 |
| P04PNA010 | kg | Pasta de agarre PYL estandar | 0.2 | 0.4300076910766 | 0.09 |
| P04PMJ010 | kg | Pasta de juntas PYL estandar | 1 | 0.8300148455664 | 0.83 |
| P04PW005 | m | Cinta de juntas rollo 150 m | 3.2 | 0.0300005365867 | 0.10 |
| P04PNC020 | m | Cinta guardavivos PYL (rollo 30 m) | 0.25 | 0.4800085853878 | 0.12 |
| %0050 | % | Medios auxiliares | 0.5 % | 49.80 | 0.25 |
| %PM01 | % | Pequeño material | 0.5 % | 50.05 | 0.25 |
|  |  | Total |  |  | 50.3 |

| Medición | Uds. | Largo | Alto | Parcial |
|---|---|---|---|---|
| ******CONSERVATORIO*** |  |  |  |  |
| ***PLANTA BAJA |  |  |  |  |
| almacen |  |  |  |  |
| almacen/pasillo | 1 | 2.5 | 4.38 | 10.95 |
| a des: PM03 | -1 | 1.05 | 2.16 | -2.27 |
| aseos alumnos 1 |  |  |  |  |
| aseos/pasillo | 1 | 4.47 | 4.38 | 19.58 |
| a des: PM02 | -1 | 0.95 | 2.16 | -2.05 |
| aseos/aula | 1 | 4.47 | 4.38 | 19.58 |
| aseos alumnos 2 |  |  |  |  |
| aseos/pasillo | 1 | 4.09 | 4.38 | 17.91 |
| a des: PM02 | -1 | 0.95 | 2.16 | -2.05 |
| aseos/aula | 1 | 4.32 | 4.38 | 18.92 |
| aseo adaptado | 2 | 1.5 | 4.38 | 13.14 |
| aseos profesores |  |  |  |  |
| aseos/pasillo | 1 | 4.52 | 4.38 | 19.80 |
| a des: PM04 | -2 | 1.04 | 2.16 | -4.49 |
| aseos/archivo | 1 | 4.51 | 4.38 | 19.75 |
| camerinos |  |  |  |  |
| camerino 2/archivo-admin | 1 | 6.11 | 4.38 | 26.76 |
| camerino/pasillo | 1 | 6 | 4.38 | 26.28 |
| a des: PM03 | -1 | 1.05 | 2.16 | -2.27 |
| c.limpieza/pasillo | 1 | 6.55 | 4.38 | 28.69 |
| a des: PM03 | -1 | 1.05 | 2.16 | -2.27 |
| división c limpieza | 1 | 2.76 | 4.38 | 12.09 |
| ***PLANTA PRIMERA |  |  |  |  |
| aseos alumnos 1 |  |  |  |  |
| aseos/pasillo | 1 | 4.45 | 4.37 | 19.45 |
| a des: PM02 | -1 | 0.95 | 2.16 | -2.05 |
| aseos/biblioteca | 1 | 4.47 | 6.27 | 28.03 |
| aseos alumnos 2 |  |  |  |  |
| aseos/pasillo | 1 | 4.19 | 4.37 | 18.31 |
| a des: PM02 | -1 | 0.95 | 2.16 | -2.05 |
| aseos/aula | 1 | 4.32 | 6.27 | 27.09 |
| aseo adaptado | 1 | 1.5 | 4.38 | 6.57 |
| aseo adaptado | 1 | 1.5 | 6.27 | 9.41 |
| aseos profesores |  |  |  |  |
| aseos/pasillo | 1 | 4.66 | 4.37 | 20.36 |
| a des: PM04 | -2 | 1.04 | 2.16 | -4.49 |
| aseos/despachos | 1 | 4.66 | 6.27 | 29.22 |
| aseo adaptado | 1 | 0.58 | 4.37 | 2.53 |
| Subtotal |  |  |  | 370.43 |
| Total |  |  |  | 370.43 |

**E07TYN240n** m2 TABIQUE SHAFTWALL (3X15DF+CT60+20DFH2) E=105MM LM (25/07/2006)
603.33 m2 × 70.9 (73.08 con costes indirectos) = 44091.36
Tabique autoportante especial mediante Knauf W633 o equivalente, formado por una placa maciza tipo DFH2 s/Norma UNE-EN 520, de 20 mm de espesor, colocada hacia el interior del hueco, atornillada a una cara de una estructura especial de canales y montantes tipo CT60 modulados a 600 y tres placas cortafuego tipo DF de 15 m de espesor cada una atornilladas a la otra. Aislamiento termo-acústico compuesto por panel de lana mineral 50mm de espesor y ?=0,035 W/mk, tipo ULTRACUSTIC PLUS P de KNAUF o similar, colocado entre montantes. Incluso p/p de replanteo de los perfiles, zonas de paso y huecos; colocación en todo su perímetro de cintas o bandas estancas, en la superficie de apoyo o contacto de los perfiles con los paramentos; anclajes de canales y montantes metálicos para suelo y techo; colocación del aislamiento; corte y fijación de las placas mediante tornillería; tratamiento de las zonas de paso y huecos; ejecución de ángulos; tratamiento de juntas mediante pasta y cinta de juntas; recibido de las cajas para alojamiento de mecanismos eléctricos y de paso de instalaciones, previo replanteo de su ubicación en las placas y perforación de las mismas, limpieza final y medios auxiliares. El trasdosado quedará separado de la hoja principal del cerramiento 10mm. Totalmente terminado y listo para imprimar, pintar o revestir. Montaje según norma UNE 102043 y requisitos del CTE-DB HR, deduciendo los huecos de superficie mayor de 1 m2. ALTURA MÁXIMA (sin anclajes)= 4,60m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.32 | 18.5 | 5.92 |
| O01OA070 | h | Peón ordinario | 0.32 | 14.5 | 4.64 |
| P04PY064 | m2 | Placa yeso RF PPF 15 mm (material) | 3.15 | 8.9501600817103 | 28.19 |
| PFPC.1fdn | m2 | Placa maciza DFH2 20mm (material) | 1.05 | 9.9701783256594 | 10.47 |
| P07TL990 | m2 | Panel lana mineral (MW) 45 mm (0,036 W/mK) | 2.1 | 2.6900481139442 | 5.65 |
| P04PPC030n | m | Canal J 62x3 espesor 9/10 3000Z1 (material) | 0.7 | 1.9000339838268 | 1.33 |
| P04PPM030nn | m | Mont. CT 60/3,2/3200Z1 (material) | 2 | 5.5500992685466 | 11.10 |
| P04PW065 | u | Tornillo PM 3,9x25 mm | 8 | 0.0100001788622 | 0.08 |
| P04PW070 | u | Tornillo PM 3,9x35 mm | 15 | 0.0100001788622 | 0.15 |
| P04PNA010 | kg | Pasta de agarre PYL estandar | 1.4 | 0.4300076910766 | 0.60 |
| P04PMJ010 | kg | Pasta de juntas PYL estandar | 1 | 0.8300148455664 | 0.83 |
| P04PW005 | m | Cinta de juntas rollo 150 m | 3 | 0.0300005365867 | 0.09 |
| P04PNC020 | m | Cinta guardavivos PYL (rollo 30 m) | 0.25 | 0.4800085853878 | 0.12 |
| %0200 | % | Medios auxiliares | 2 % | 69.17 | 1.38 |
| %PM01 | % | Pequeño material | 0.5 % | 70.55 | 0.35 |
|  |  | Total |  |  | 70.9 |

| Medición | Uds. | Largo | Alto | Parcial |
|---|---|---|---|---|
| ******CONSERVATORIO*** |  |  |  |  |
| ***PLANTA BAJA- PATINILLOS |  |  |  |  |
| patinillos |  |  |  |  |
| patinillo1/almacén | 1 | 3.74 | 4.38 | 16.38 |
| patinillo1/aseos alumnos | 1 | 3.74 | 4.38 | 16.38 |
| patinillo1/pasillo | 1 | 0.95 | 4.38 | 4.16 |
| patinillo1/ patinillo | 1 | 0.95 | 4.38 | 4.16 |
| patinillo2/aseo adaptado | 1 | 3.75 | 4.38 | 16.43 |
| patinillo2/aseo adaptado | 1 | 3.75 | 4.38 | 16.43 |
| patinillo2/pasillo | 1 | 1.74 | 4.38 | 7.62 |
| patinillo2/aula | 1 | 1.74 | 4.38 | 7.62 |
| patinillo3/aseo alumnos | 1 | 0.7 | 4.38 | 3.07 |
| patinillo3/vestíbuo acceso | 1 | 0.7 | 4.38 | 3.07 |
| patinillo3/pasillo | 1 | 3.42 | 4.38 | 14.98 |
| patinillo4/aseo profesores | 1 | 3.53 | 4.38 | 15.46 |
| patinillo4/camerino 1 | 1 | 3.53 | 4.38 | 15.46 |
| patinillo4/pasillo | 1 | 0.98 | 4.38 | 4.29 |
| patinillo4/archivo | 1 | 9.98 | 4.38 | 43.71 |
| ***PLANTA PRIMERA |  |  |  |  |
| patinillos |  |  |  |  |
| patinillo1/pasillo | 1 | 3.74 | 6.81 | 25.47 |
| patinillo1/aseos alumnos | 1 | 3.74 | 6.81 | 25.47 |
| patinillo1/pasillo | 1 | 0.95 | 4.37 | 4.15 |
| patinillo1/ biblioteca | 1 | 0.95 | 6.27 | 5.96 |
| patinillo2/aseo adaptado | 1 | 3.75 | 6.81 | 25.54 |
| patinillo2/aseo adaptado | 1 | 3.75 | 6.81 | 25.54 |
| patinillo2/pasillo | 1 | 1.74 | 4.37 | 7.60 |
| patinillo2/fonoteca | 1 | 1.74 | 6.27 | 10.91 |
| patinillo3/aseo alumnos | 1 | 0.7 | 6.81 | 4.77 |
| patinillo3/vestíbuo acceso | 1 | 0.7 | 6.81 | 4.77 |
| patinillo3/pasillo | 1 | 3.42 | 4.37 | 14.95 |
| patinillo4/aseo profesores | 1 | 3.53 | 6.81 | 24.04 |
| patinillo4/pasillo | 1 | 3.53 | 6.81 | 24.04 |
| patinillo4/pasillo | 1 | 0.98 | 4.37 | 4.28 |
| patinillo4/sala profesores | 1 | 9.98 | 6.27 | 62.57 |
| *** ASCENSOR |  |  |  |  |
| ***PLANTA BAJA |  |  |  |  |
| ascensor | 1 | 13.64 | 4.38 | 59.74 |
| ***PLANTA PRIMERA |  |  |  |  |
| ascensor | 2 | 3.19 | 6.81 | 43.45 |
|  | 1 | 3.36 | 5.89 | 19.79 |
|  | 1 | 3.36 | 6.27 | 21.07 |
| Subtotal |  |  |  | 603.33 |
| Total |  |  |  | 603.33 |

**E07YAC0702** m2 TRASDOSADO AUTOPORTANTE PYL (3X15+48/400H) E=93MM LM C/TACOS (18/11/2020)
159.11 m2 × 51.64 (53.23 con costes indirectos) = 8469.43
Trasdosado autoportante colocado desde capa de nivelación a forjado, mediante sistema Knauf W628 93/400 o equivalente reforzado en H formado por tres placas Standard tipo A s/Norma UNE-EN520, de 3x15 mm de espesor, atornilladas a una estructura metálica de acero galvanizado Z1 de canales horizontales y montantes verticales de 48 mm con una modulación de 400 reforzado en H mm e/e. Aislamiento termo-acústico compuesto por panel de lana mineral 50mm de espesor y ?=0,035 W/mk, tipo ULTRACUSTIC PLUS P de KNAUF o similar, colocado entre montantes. Totalmente terminado para acabado mínimo Nivel Q1 ó Q2, listo para imprimar, revestir, pintar o decorar; Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Conforme a UNE 102043:2013, ATEDY y NTE-PTP. Medido deduciendo huecos mayores a 1m2. Materiales con marcado CE y DdP (Declaración de prestaciones) según Reglamento (UE) 305/2011. Altura máxima (sin anclajes)= 3,75m
Arriostramiento de trasdosado a fachada mediante sistema de tacos antivibratorios para anclaje de trasdosado a tabique interior, para anclaje del montante del trasdosado al tabique interior y del canal superior al forjado, mediante taco modelo 8600/TB3 de SENOR o equivalente, formados por doble estructura en paralelo de perfiles de chapa galvanizada en cuya cara exterior de cada una de ellas se atornillan placas de yeso laminado.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.282 | 18.5 | 5.22 |
| O01OA050 | h | Ayudante | 0.282 | 16 | 4.51 |
| P04PS045 | m2 | Placa yeso laminado BA 15 | 3.15 | 3.9500706505872 | 12.44 |
| P07TL990 | m2 | Panel lana mineral (MW) 45 mm (0,036 W/mK) | 1.05 | 2.6900481139442 | 2.82 |
| P04PNB010 | m | Banda estanqueidad perimetral PYL 50 mm | 1.75 | 0.3200057235919 | 0.56 |
| P04PP020 | m | Canal tabiquería PYL 48mm | 0.9 | 0.610010910597 | 0.55 |
| P04PPM020 | m | Montante tabique PYL 46mm | 3.33 | 0.7000125203572 | 2.33 |
| P04PW065 | u | Tornillo PM 3,9x25 mm | 10 | 0.0100001788622 | 0.10 |
| P04PW070 | u | Tornillo PM 3,9x35 mm | 20 | 0.0100001788622 | 0.20 |
| P04PW100 | ud | Tornillo MM-9,5 mm | 4 | 0.0300005365867 | 0.12 |
| P04PNA010 | kg | Pasta de agarre PYL estandar | 0.12 | 0.4300076910766 | 0.05 |
| P04PMJ010 | kg | Pasta de juntas PYL estandar | 0.75 | 0.8300148455664 | 0.62 |
| P04PW005 | m | Cinta de juntas rollo 150 m | 2.75 | 0.0300005365867 | 0.08 |
| P04PNC020 | m | Cinta guardavivos PYL (rollo 30 m) | 0.25 | 0.4800085853878 | 0.12 |
| PTANTIVIB | ud | Tacos antivibratorios 8600/TB3 | 2.5 | 8.5601531060827 | 21.40 |
| %0050 | % | Medios auxiliares | 0.5 % | 51.12 | 0.26 |
| %PM01 | % | Pequeño material | 0.5 % | 51.38 | 0.26 |
|  |  | Total |  |  | 51.64 |

| Medición | Uds. | Largo | Alto | Parcial |
|---|---|---|---|---|
| *** CONSERVATORIO |  |  |  |  |
| PLANTA BAJA |  |  |  |  |
| fachada trasera | 1 | 50.55 | 4.38 | 221.41 |
| a des: PV06 | -5 | 7.05 | 3.5 | -123.38 |
| VE03 | -1 | 1.165 | 2.125 | -2.48 |
| fachada lateral dcha-cabinas | 1 | 16.28 | 4.38 | 71.31 |
| a des: VE01 | -5 | 0.86 | 1.8 | -7.74 |
| Subtotal |  |  |  | 159.12 |
| Total |  |  |  | 159.11 |

**E07YAC0703** m2 TRASDOSADO AUTOPORTANTE PYL (2X15+48/400H) E=78MM LM C/TACOS (18/11/2020)
1100.75 m2 × 48.55 (50.05 con costes indirectos) = 55092.54
Trasdosado autoportante colocado desde capa de nivelación a forjado, mediante sistema Knauf W628 78/400 o equivalente reforzado en H formado por tres placas Standard tipo A s/Norma UNE-EN520, de 2x15 mm de espesor, atornilladas a una estructura metálica de acero galvanizado Z1 de canales horizontales y montantes verticales de 48 mm con una modulación de 400 reforzado en H mm e/e. Aislamiento termo-acústico compuesto por panel de lana mineral 50mm de espesor y ?=0,035 W/mk, tipo ULTRACUSTIC PLUS P de KNAUF o similar, colocado entre montantes. Totalmente terminado para acabado mínimo Nivel Q1 ó Q2, listo para imprimar, revestir, pintar o decorar; Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Conforme a UNE 102043:2013, ATEDY y NTE-PTP. Medido deduciendo huecos mayores a 1m2. Materiales con marcado CE y DdP (Declaración de prestaciones) según Reglamento (UE) 305/2011. Altura máxima (sin anclajes)= 3,35m
Arriostramiento de trasdosado a fachada mediante sistema de tacos antivibratorios para anclaje de trasdosado a tabique interior, para anclaje del montante del trasdosado al tabique interior y del canal superior al forjado, mediante taco modelo 8600/TB3 de SENOR o equivalente, formados por doble estructura en paralelo de perfiles de chapa galvanizada en cuya cara exterior de cada una de ellas se atornillan placas de yeso laminado.
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.282 | 18.5 | 5.22 |
| O01OA050 | h | Ayudante | 0.282 | 16 | 4.51 |
| P04PS045 | m2 | Placa yeso laminado BA 15 | 2.1 | 3.9500706505872 | 8.30 |
| P07TL990 | m2 | Panel lana mineral (MW) 45 mm (0,036 W/mK) | 1.05 | 2.6900481139442 | 2.82 |
| P04PNB010 | m | Banda estanqueidad perimetral PYL 50 mm | 0.8 | 0.3200057235919 | 0.26 |
| P04PP020 | m | Canal tabiquería PYL 48mm | 0.7 | 0.610010910597 | 0.43 |
| P04PPM020 | m | Montante tabique PYL 46mm | 5.5 | 0.7000125203572 | 3.85 |
| P04PW065 | u | Tornillo PM 3,9x25 mm | 8 | 0.0100001788622 | 0.08 |
| P04PW070 | u | Tornillo PM 3,9x35 mm | 52 | 0.0100001788622 | 0.52 |
| P04PNA010 | kg | Pasta de agarre PYL estandar | 0.2 | 0.4300076910766 | 0.09 |
| P04PMJ010 | kg | Pasta de juntas PYL estandar | 0.5 | 0.8300148455664 | 0.42 |
| P04PW005 | m | Cinta de juntas rollo 150 m | 1.6 | 0.0300005365867 | 0.05 |
| P04PNC020 | m | Cinta guardavivos PYL (rollo 30 m) | 0.25 | 0.4800085853878 | 0.12 |
| PTANTIVIB | ud | Tacos antivibratorios 8600/TB3 | 2.5 | 8.5601531060827 | 21.40 |
| %0050 | % | Medios auxiliares | 0.5 % | 48.07 | 0.24 |
| %PM01 | % | Pequeño material | 0.5 % | 48.31 | 0.24 |
|  |  | Total |  |  | 48.55 |

| Medición | Uds. | Largo | Alto | Parcial |
|---|---|---|---|---|
| **** CONSERVATORIO |  |  |  |  |
| PLANTA BAJA |  |  |  |  |
| fachada lateral izq |  |  |  |  |
| de aula contrabajo a cabina 7 | 1 | 26.97 | 4.38 | 118.13 |
| a des: VE01 | -2 | 0.86 | 1.8 | -3.10 |
| VE03 | -1 | 2.15 | 1.8 | -3.87 |
| P08 | -1 | 1.72 | 2.14 | -3.68 |
| patio longitudinales | 1 | 8.01 | 4.38 | 35.08 |
| a des: VE01 | -6 | 0.86 | 1.8 | -9.29 |
| PRIMERA PLANTA |  |  |  |  |
| fachada trasera |  |  |  |  |
| de aula contrabajo a aula de música de cámara | 1 | 51.81 | 3.75 | 194.29 |
| a des: VE30 | -1 | 4.7 | 1.85 | -8.70 |
| VE29 | -1 | 2.11 | 1.85 | -3.90 |
| VE28 | -9 | 3.37 | 1.85 | -56.11 |
| VE27 | -1 | 3.83 | 1.85 | -7.09 |
| VE32 | -1 | 3 | 1.5 | -4.50 |
| fachada lateral izq |  |  |  |  |
| de aula contrabajo a aula informatica | 1 | 40.22 | 3.61 | 145.19 |
| a des: PE08 | -1 | 1.84 | 2.1 | -3.86 |
| PE02 | -1 | 1.75 | 2.15 | -3.76 |
| VE01 | -19 | 0.86 | 1.8 | -29.41 |
| VE02 | -6 | 0.86 | 1.6 | -8.26 |
| fachada lateral dcha |  |  |  |  |
| de aula musica camara a sala de profesores | 1 | 40.39 | 3.61 | 145.81 |
| a des: VE01 | -23 | 0.86 | 1.8 | -35.60 |
| PE08 | -1 | 1.84 | 2.1 | -3.86 |
| VE02 | -4 | 0.86 | 1.6 | -5.50 |
| fachada principal |  |  |  |  |
| de aula infórmatica a sala de profesores | 1 | 51.86 | 3.75 | 194.48 |
| a des: VE15 | -1 | 3.5 | 2.35 | -8.23 |
| VE16 | -1 | 1.19 | 2.35 | -2.80 |
| VE17 | -1 | 4.88 | 2.35 | -11.47 |
| VE18 | -1 | 1.82 | 2.35 | -4.28 |
| VE19 | -1 | 3.6 | 2.35 | -8.46 |
| VE20 | -1 | 0.86 | 2.35 | -2.02 |
| VE22 | -3 | 1.72 | 2.35 | -12.13 |
| VE23 | -1 | 0.95 | 2.35 | -2.23 |
| VE24 | -1 | 1.23 | 2.35 | -2.89 |
| VE25 | -1 | 2.15 | 2.35 | -5.05 |
| VE26 | -1 | 3.83 | 2.35 | -9.00 |
| VE33 | -1 | 3.23 | 0.75 | -2.42 |
| patio |  |  |  |  |
| aulas.ens 7-11/patio | 1 | 35.05 | 5.16 | 180.86 |
| a des: VE01 | -19 | 0.86 | 1.8 | -29.41 |
| VE31 | -8 | 3.23 | 0.75 | -19.38 |
| VE33 | -2 | 1.4 | 0.75 | -2.10 |
| aulas.ens 1-3/patio | 1 | 35.05 | 6.2 | 217.31 |
| a des: VE01 | -19 | 0.86 | 1.8 | -29.41 |
| a des: VE32 | -4 | 3 | 1.5 | -18.00 |
| lateral izq | 1 | 7.6 | 6.2 | 47.12 |
| a des: VE01 | -5 | 0.86 | 1.8 | -7.74 |
| lateral der | 1 | 7.6 | 6.2 | 47.12 |
| a des: VE01 | -3 | 0.86 | 1.8 | -4.64 |
| P06 | -1 | 1.05 | 2.16 | -2.27 |
| .... |  |  |  |  |
| ***PLANTA BAJA |  |  |  |  |
| de aula de ensayo a conserjeria | 1 | 26.07 | 4.38 | 114.19 |
| a des: VE04 | -1 | 3 | 1.8 | -5.40 |
| VE05 | -1 | 1.72 | 1.8 | -3.10 |
| VE07.1 | -1 | 2.09 | 2.9 | -6.06 |
| VE07.2 | -1 | 2 | 2.9 | -5.80 |
| de CGD a admin | 1 | 14.54 | 4.38 | 63.69 |
| a des: VE01 | -5 | 0.86 | 1.8 | -7.74 |
| Subtotal |  |  |  | 1100.75 |
| Total |  |  |  | 1100.75 |

**E07YAC0701** m2 TRASDOSADO AUTOPORTANTE PYL (15H1+15+70/400H) E=100MM LM (18/11/2020)
79.85 m2 × 34.41 (35.47 con costes indirectos) = 2832.28
Trasdosado autoportante colocado desde capa de nivelación a forjado, mediante sistema Knauf W628 100/400 reforzado en H formado por una placa resistente a la humedad de 15mm de espesor + una placa Standard tipo A s/Norma UNE-EN520, de 15 mm de espesor, atornilladas a una estructura metálica de acero galvanizado Z1 de canales horizontales y montantes verticales de 70 mm con una modulación de 400 reforzado en H mm . Aislamiento termo-acústico compuesto por panel de lana mineral 60mm de espesor y ?=0,035 W/mk, tipo ULTRACUSTIC PLUS P de KNAUF o similar, colocado entre montantes. Totalmente terminado para acabado mínimo Nivel Q1 ó Q2, listo para imprimar, revestir, pintar o decorar; Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Conforme a UNE 102043:2013, ATEDY y NTE-PTP. Medido deduciendo huecos mayores a 1m2. Materiales con marcado CE y DdP (Declaración de prestaciones) según Reglamento (UE) 305/2011. Altura máxima (sin anclajes)= 4,25m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.282 | 18.5 | 5.22 |
| O01OA050 | h | Ayudante | 0.282 | 16 | 4.51 |
| P04PS045 | m2 | Placa yeso laminado BA 15 | 1.05 | 3.9500706505872 | 4.15 |
| P04PY151 | m2 | Placa yeso hidrófuga 15 mm | 1.05 | 9.100162764644 | 9.56 |
| P07TL995 | m2 | Panel lana mineral (MW) 65 mm (0,036 W/mK) | 1.05 | 3.5800640326841 | 3.76 |
| P04PNB020 | m | Banda estanqueidad perimetral PYL 70 mm | 1.2 | 0.4600082276633 | 0.55 |
| P04PPC030 | m | Canal tabiquería PYL 73mm | 0.7 | 0.8000143089797 | 0.56 |
| P04PPM030 | m | Montante tabique PYL 70mm | 5.5 | 0.8600153821532 | 4.73 |
| P04PW065 | u | Tornillo PM 3,9x25 mm | 8 | 0.0100001788622 | 0.08 |
| P04PW070 | u | Tornillo PM 3,9x35 mm | 27 | 0.0100001788622 | 0.27 |
| P04PNA010 | kg | Pasta de agarre PYL estandar | 0.2 | 0.4300076910766 | 0.09 |
| P04PMJ010 | kg | Pasta de juntas PYL estandar | 0.5 | 0.8300148455664 | 0.42 |
| P04PW005 | m | Cinta de juntas rollo 150 m | 1.6 | 0.0300005365867 | 0.05 |
| P04PNC020 | m | Cinta guardavivos PYL (rollo 30 m) | 0.25 | 0.4800085853878 | 0.12 |
| %0050 | % | Medios auxiliares | 0.5 % | 34.07 | 0.17 |
| %PM01 | % | Pequeño material | 0.5 % | 34.24 | 0.17 |
|  |  | Total |  |  | 34.41 |

| Medición | Uds. | Largo | Alto | Parcial |
|---|---|---|---|---|
| ******CONSERVATORIO*** |  |  |  |  |
| ***PLANTA BAJA |  |  |  |  |
| de camerino 2 a camerino 4 | 1 | 18.23 | 4.38 | 79.85 |
| Subtotal |  |  |  | 79.85 |
| Total |  |  |  | 79.85 |

**E07YAC0702n** m2 TRASDOSADO AUTOPORTANTE PYL RANURADA (12,5+48/400) E=61MM LM (18/11/2020)
369.61 m2 × 27.2 (28.04 con costes indirectos) = 10363.86
Trasdosado autoportante colocado desde capa de nivelación a forjado, mediante sistema Knauf W628 93/400 o equivalente formado por una placa de cartón yeso ranurada de 12,5 mm de grosor, fonoabsorbente y acústica tipo Cleaneo Slotline de Kanuf o equivalente, 12,5mm de espesor, atornilladas a una estructura metálica de acero galvanizado Z1 de canales horizontales y montantes verticales de 48 mm con una modulación de 400 mm e/e. Aislamiento termo-acústico compuesto por panel de lana mineral 50mm de espesor y ?=0,035 W/mk, tipo ULTRACUSTIC PLUS P de KNAUF o equivalente, colocado entre montantes. Totalmente terminado para acabado mínimo Nivel Q1 ó Q2, listo para imprimar, revestir, pintar o decorar; Incluso p/p de replanteo de los perfiles, zonas de paso y huecos; colocación en todo su perímetro de cintas o bandas estancas, en la superficie de apoyo o contacto de los perfiles con los paramentos; anclajes de canales y montantes metálicos para suelo y techo; colocación del aislamiento, corte y fijación de las placas mediante tornillería; tratamiento de las zonas de paso y huecos; ejecución de ángulos; tratamiento de juntas mediante pasta y cinta de juntas; recibido de las cajas para alojamiento de mecanismos eléctricos y de paso de instalaciones, previo replanteo de su ubicación en las placas y perforación de las mismas, limpieza final y medios auxiliares. Totalmente terminado y listo para imprimar, pintar o revestir. Conforme a UNE 102043:2013, ATEDY y NTE-PTP. Medido deduciendo huecos mayores a 1m2. Materiales con marcado CE y DdP (Declaración de prestaciones) según Reglamento (UE) 305/2011. Altura máxima (sin anclajes)= 3,75m
Con objeto de alcanzar 1 Punto en el Requisito MAT 1 del esquema Nueva Construcción del certificado medioambiental BREEAM ES los productos de Yeso laminado deberán contar con una Declaración Ambiental de Producto.
Con objeto de alcanzar 1 Punto en el Requisito MAT 4 del esquema Nueva Construcción del certificado medioambiental BREEAM ES el 80% por volumen del aislamiento térmico empleado en los elementos de particiones con espacios debe haber sido obtenido de manera que esté certificado de acuerdo a un nivel ISO 14001 o superior.

| Código | Ud | Descripción | Rendimiento | Precio | Importe |
|---|---|---|---|---|---|
| O01OA030 | h. | Oficial primera | 0.245 | 18.5 | 4.53 |
| O01OA050 | h | Ayudante | 0.245 | 16 | 3.92 |
| P04PY217n | m2 | Placa yeso ranurada 12,5mm (material) | 1 | 11.770210520864 | 11.77 |
| P07TL990 | m2 | Panel lana mineral (MW) 45 mm (0,036 W/mK) | 1.05 | 2.6900481139442 | 2.82 |
| P04PNB010 | m | Banda estanqueidad perimetral PYL 50 mm | 0.47 | 0.3200057235919 | 0.15 |
| P04PP020 | m | Canal tabiquería PYL 48mm | 0.9 | 0.610010910597 | 0.55 |
| P04PPM020 | m | Montante tabique PYL 46mm | 3.5 | 0.7000125203572 | 2.45 |
| P04PW065 | u | Tornillo PM 3,9x25 mm | 20 | 0.0100001788622 | 0.20 |
| P04PNA010 | kg | Pasta de agarre PYL estandar | 0.12 | 0.4300076910766 | 0.05 |
| P04PMJ010 | kg | Pasta de juntas PYL estandar | 0.4 | 0.8300148455664 | 0.33 |
| P04PW005 | m | Cinta de juntas rollo 150 m | 1.3 | 0.0300005365867 | 0.04 |
| P04PNC020 | m | Cinta guardavivos PYL (rollo 30 m) | 0.25 | 0.4800085853878 | 0.12 |
| %0050 | % | Medios auxiliares | 0.5 % | 26.93 | 0.13 |
| %PM01 | % | Pequeño material | 0.5 % | 27.06 | 0.14 |
|  |  | Total |  |  | 27.2 |

| Medición | Uds. | Largo | Alto | Parcial |
|---|---|---|---|---|
| *** PLANTA BAJA |  |  |  |  |
| -- Aulas formación 1, 3 y 4 | 3 | 4.6 | 4.38 | 60.44 |
|  | 3 | 7.5 | 4.38 | 98.55 |
| -- Aula formación 2 | 2 | 4.6 | 4.38 | 40.30 |
| -- Aula percusión | 1 | 4.6 | 4.38 | 20.15 |
|  | 1 | 12.3 | 4.38 | 53.87 |
| a des: puertas | -3 | 0.92 | 2.1 | -5.80 |
|  | -2 | 1.93 | 2.1 | -8.11 |
| -- Sala usos multiples | 1 | 17.91 | 4.38 | 78.45 |
|  | 1 | 7.25 | 4.38 | 31.76 |
| Subtotal |  |  |  | 369.61 |
| Total |  |  |  | 369.61 |

**E07TYB010** m2 TRASDOS.SEMIDIRECTO 15MM. 82/400 (18/11/2020)
1117.2 m2 × 11.4 (11.75 con costes indirectos) = 13127.10
Trasdosado semidirecto formado por maestras separadas 400 mm. de chapa de acero galvanizado de 82 mm., atornillado con tornillos autoperforantes de acero, sobre la que se atornillará placa yeso laminado tipo de 15 mm de espesor Standard tipo A s/Norma UNE-EN520 i/p.p. de tratamiento de huecos, paso de instalaciones, tornillería, pastas de agarre y juntas, cintas para juntas, anclajes para suelo y techo, limpieza y medios auxiliares. Totalmente terminado y listo para imprimar y pintar o decorar. Según NTE-PTP, UNE 102040 IN y ATEDY. Medido deduciendo los huecos de superficie mayor de 1 m2.
Con objeto de alcanzar 1 Punto en el Requisito MAT 1 del esquema Nueva Construcción del certificado medioambiental BREEAM ES los productos de Yeso laminado deberán contar con una Declaración Ambiental de Producto.

| Código | Ud | Descripción | Rendimiento | Precio | Importe |
|---|---|---|---|---|---|
| O01OA030 | h. | Oficial primera | 0.131 | 18.5 | 2.42 |
| O01OA050 | h | Ayudante | 0.131 | 16 | 2.10 |
| P04PS045 | m2 | Placa yeso laminado BA 15 | 1.05 | 3.9500706505872 | 4.15 |
| P04PW285 | m. | Maestra 82 x 3000 mm. / 400 (material) | 3.4 | 0.6000107317348 | 2.04 |
| P04PW100 | ud | Tornillo MM-9,5 mm | 12 | 0.0300005365867 | 0.36 |
| P04PNA010 | kg | Pasta de agarre PYL estandar | 0.4 | 0.4300076910766 | 0.17 |
| P04PW005 | m | Cinta de juntas rollo 150 m | 1.3 | 0.0300005365867 | 0.04 |
| %0050 | % | Medios auxiliares | 0.5 % | 11.28 | 0.06 |
| %PM01 | % | Pequeño material | 0.5 % | 11.34 | 0.06 |
|  |  | Total |  |  | 11.4 |

Claves: chapa, aislamiento, paso, yeso, placa, galvanizar, maestra, directo, trasdosado, acero, tornillo, pasta, hueco, techo, cinta, agarre, suelo, pintura, limpieza, medio, junta, terminación, lámina, medición, superficie, auxiliar, anclaje

| Medición | Uds. | Largo | Ancho | Parcial |
|---|---|---|---|---|
| PLANTA BAJA | 76 | 4.35 | 1.5 | 495.90 |
| PLANTA PRIMERA | 76 | 5.45 | 1.5 | 621.30 |
| Subtotal |  |  |  | 1117.20 |
| Total |  |  |  | 1117.2 |

**nEFF72n** ud FORMACIÓN HORNACINAS BIE/EXTINTOR PLADUR (25/07/2006)
32 ud × 48.36 (49.85 con costes indirectos) = 1595.20
Formación de hornacinas para alojamiento equipamiento contraincendios B.I.E.y/o extintor de distintas medidas, según especificación en planos, realizado tabiquería de pladur, incluso formación de premarcos, tratamiento de huecos, ejecución de ángulos y paso de instalaciones, cintas para acabado de juntas, banda acústica bajo los perfiles perimetrales, parte proporcional de mermas, roturas, accesorios de fijación y limpieza.
Con objeto de alcanzar 1 Punto en el Requisito MAT 1 del esquema Nueva Construcción del certificado medioambiental BREEAM ES los productos de Yeso laminado deberán contar con una Declaración Ambiental de Producto.

| Código | Ud | Descripción | Rendimiento | Precio | Importe |
|---|---|---|---|---|---|
| O01OA030 | h. | Oficial primera | 1.134 | 18.5 | 20.98 |
| O01OA060 | h | Peón especializado | 1.134 | 15.5 | 17.58 |
| P04PS045 | m2 | Placa yeso laminado BA 15 | 0.73 | 3.9500706505872 | 2.88 |
| PFPP11b | m | Maestra fj pl yeso 82x30mm (material) | 3.46 | 1.4900266504747 | 5.16 |
| PFPP.5a | m | Banda papel microperforado alt r (material) | 0.49 | 0.040000715449 | 0.02 |
| P04PMJ010 | kg | Pasta de juntas PYL estandar | 0.116 | 0.8300148455664 | 0.10 |
| %0300 | % | Medios auxiliares | 3 % | 46.72 | 1.40 |
| %PM01 | % | Pequeño material | 0.5 % | 48.12 | 0.24 |
|  |  | Total |  |  | 48.36 |

Relación comercial: ADMON: Conselleria, 46.17, Alicante, 50.75, Andalucía, 49.86, Aragón, 51.16, Asturias, 53.54, Baleares, 48.73, Canarias, 47.92, Cantabria, 49.16, Castellón, 47.79, Castilla - La Manc, 47.57, Castilla y León, 49.2, Cataluña, 52.3, Comunitat Valencia, 49.35, Extremadura, 47.53, Galicia, 48.98, Madrid (Comunidad, 53.3, Murcia (Región), 48.9, Navarra (Comunidad, 52.34, País Vasco, 54.6, Rioja, La, 50.82, Valencia, 48.57

| Medición | Uds. | Parcial |
|---|---|---|
| *** PLANTA BAJA |  |  |
| - BIE Y EXTINTOR-CONSERVATORIO | 19 | 19.00 |
| *** PLANTA PRIMERA |  |  |
| - BIE Y EXTINTOR-CONSERVATORIO | 13 | 13.00 |
| Subtotal |  | 32.00 |
| Total |  | 32 |

**nEFF72** ud FORMACIÓN HORNACINAS BIE/EXTINTOR FÁBRICA LADRILLO (25/07/2006)
62 ud × 46.58 (48.01 con costes indirectos) = 2976.62
Formación de hornacinas para alojamiento equipamiento contraincendios B.I.E.y/o extintor de distintas medidas, según especificación en planos, realizado con ladrillos cerámicos, incluso replanteo, nivelación y aplomado, parte proporcional de enjarjes, mermas y roturas, humedecido de las piezas y limpieza, considerando un 3% de perdidas por roturas y un 10% de mermas de mortero.

| Código | Ud | Descripción | Rendimiento | Precio | Importe |
|---|---|---|---|---|---|
| O01OA030 | h. | Oficial primera | 1.134 | 18.5 | 20.98 |
| O01OA060 | h | Peón especializado | 1.134 | 15.5 | 17.58 |
| P01LT040 | mud | Ladrillo perforado tosco 24x11,5x7 cm. (material) | 0.067 | 49.15087910794 | 3.29 |
| P01LH130 | mu | Ladrillo hueco doble 24x11,5x7cm | 0.043 | 39.950714554673 | 1.72 |
| PBPM.1da | m3 | MTO CTO M-5 MAN | 0.019 | 75.22 | 1.43 |
| %0300 | % | Medios auxiliares | 3 % | 45.00 | 1.35 |
| %PM01 | % | Pequeño material | 0.5 % | 46.35 | 0.23 |
|  |  | Total |  |  | 46.58 |

Relación comercial: ADMON: Conselleria, 43.14, Alicante, 47.59, Andalucía, 46.72, Aragón, 48, Asturias, 50.3, Baleares, 45.63, Canarias, 44.84, Cantabria, 46.05, Castellón, 44.71, Castilla - La Manc, 44.5, Castilla y León, 46.09, Cataluña, 49.09, Comunitat Valencia, 46.23, Extremadura, 44.46, Galicia, 45.88, Madrid (Comunidad, 50.07, Murcia (Región), 45.79, Navarra (Comunidad, 49.13, País Vasco, 51.33, Rioja, La, 47.66, Valencia, 45.47

| Medición | Uds. | Parcial |
|---|---|---|
| ** SÓTANO -2 |  |  |
| - BIE y EXTINTOR | 7 | 7.00 |
| ** SÓTANO -1 |  |  |
| - BIE y EXTINTOR | 14 | 14.00 |
| - AUDITORIO BIE y EXTINTOR | 4 | 4.00 |
| ** PLANTA BAJA |  |  |
| - AUDITORIO BIE y EXTINTOR | 15 | 15.00 |
| ** PLANTA ENTREPLANTA |  |  |
| - AUDITORIO BIE y EXTINTOR | 4 | 4.00 |
| ** PLANTA PRIMERA |  |  |
| - AUDITORIO BIE y EXTINTOR | 18 | 18.00 |
| Subtotal |  | 62.00 |
| Total |  | 62 |

**REHW.n001** ud FORM. HORNACINAS ACOMETIDAS (18/11/2020)
2 ud × 94.01 (96.91 con costes indirectos) = 193.82
Formación de hornacinas para alojamiento de armarios de acometida de agua, gas o electricidad de dimensiones según especificación de compañías, realizado con fábrica de ladrillos cerámicos de 1/2 pie de espesor, con p.p. de taladros y pasatubos necesarios según cada instalación incluso replanteo, nivelación y aplomado, parte proporcional de enjarjes, mermas y roturas, humedecido de las piezas y limpieza, considerando un 3% de perdidas por roturas y un 10% de mermas de mortero.

| Código | Ud | Descripción | Rendimiento | Precio | Importe |
|---|---|---|---|---|---|
| O01OA030 | h. | Oficial primera | 2.31 | 18.5 | 42.74 |
| O01OA060 | h | Peón especializado | 2.31 | 15.5 | 35.81 |
| P01LT040 | mud | Ladrillo perforado tosco 24x11,5x7 cm. | 0.144 | 49.15087910794 | 7.08 |
| P01LH150 | mu | Ladrillo hueco doble 24x11,5x8 cm | 0.093 | 51.840927221884 | 4.82 |
| A02A080 | m3 | MORTERO CEMENTO M-5 | 0.041 | 63.84 | 2.62 |
| %0050 | % | Medios auxiliares | 0.5 % | 93.07 | 0.47 |
| %PM01 | % | Pequeño material | 0.5 % | 93.54 | 0.47 |
|  |  | Total |  |  | 94.01 |

Relación comercial: ADMON: Conselleria, 89.64, Alicante, 98.76, Andalucía, 96.96, Aragón, 99.58, Asturias, 104.29, Baleares, 94.74, Canarias, 93.11, Cantabria, 95.59, Castellón, 92.85, Castilla - La Manc, 92.41, Castilla y León, 95.68, Cataluña, 101.81, Comunitat Valencia, 95.97, Extremadura, 92.34, Galicia, 95.23, Madrid (Comunidad, 103.82, Murcia (Región), 95.07, Navarra (Comunidad, 101.91, País Vasco, 106.41, Rioja, La, 98.9, Valencia, 94.42

| Medición | Uds. | Parcial |
|---|---|---|
| AGUA | 1 | 1.00 |
| PCI | 1 | 1.00 |
| Subtotal |  | 2.00 |
| Total |  | 2 |

**claus** ud CLAUSURA HUECOS INSTALACIONES (18/11/2020)
6 ud × 29.34 (30.24 con costes indirectos) = 181.44
Clausura de hueco de forjado en patinillo de instalaciones para su compartimentación frente al fuego , mediante doble capa de asillones de LHD, cpa de compresión de mortero de cemento y arena armada con mallazo de 5 cm de espesor y estructura perimetral auxiliar para apoyo del rasillón mediante perfiles de acero L 60.3. Incluso sellado del contorno con masilla incombustible. Totalmente terminado.

| Código | Ud | Descripción | Rendimiento | Precio | Importe |
|---|---|---|---|---|---|
| O01OA030 | h. | Oficial primera | 0.41 | 18.5 | 7.59 |
| O01OA060 | h | Peón especializado | 0.247 | 15.5 | 3.83 |
| P01LH150 | mu | Ladrillo hueco doble 24x11,5x8 cm | 0.035 | 51.840927221884 | 1.81 |
| A02A080 | m3 | MORTERO CEMENTO M-5 | 0.08 | 63.84 | 5.11 |
| P03AM130 | m2 | Malla #200x200x6 mm 2,130 kg/m2 | 1.63 | 1.5600279025104 | 2.54 |
| PEAP.1b | m | Perfil "L" 60 (material) | 7.55 | 1.0700191382603 | 8.08 |
| P23FL130 | dm2 | Cartucho espuma de sellado (material) | 0.05 | 1.5100270081992 | 0.08 |
| P23FL080 | kg | Mortero ignífugo Vermiplaster (material) | 0.01 | 0.1600028617959 | 0.00 |
| %0050 | % | Medios auxiliares | 0.5 % | 29.04 | 0.15 |
| %PM01 | % | Pequeño material | 0.5 % | 29.19 | 0.15 |
|  |  | Total |  |  | 29.34 |

Relación comercial: ADMON: Conselleria, 28.86, Alicante, 29.84, Andalucía, 29.65, Aragón, 29.93, Asturias, 30.43, Baleares, 29.42, Canarias, 29.23, Cantabria, 29.51, Castellón, 29.21, Castilla - La Manc, 29.16, Castilla y León, 29.52, Cataluña, 30.17, Comunitat Valencia, 29.55, Extremadura, 29.15, Galicia, 29.47, Madrid (Comunidad, 30.38, Murcia (Región), 29.45, Navarra (Comunidad, 30.18, País Vasco, 30.65, Rioja, La, 29.86, Valencia, 29.38

**EIIP10b** dm2 SELLADO BAN.CABLES MORT.PROT.HILTI CP636 (25/07/2006)
100 dm2 × 10.28 (10.6 con costes indirectos) = 1060.00
Sistema de sellado permanente contra el fuego en pasos de bandejas de cables tanto en muros como en forjados que delimiten sectores de incendios con mortero cortafuego compuesto de cemento y perlita de densidad 1.20 g/cm3, garantizando una resistencia al fuego hasta EI 180, conforme a las especificaciones dispuestas en las normas UNE-EN 1366-3:2005 y UNE-EN 1634-1:2000, totalmente instalado y comprobado según DB SI-1 del CTE.

| Código | Ud | Descripción | Rendimiento | Precio | Importe |
|---|---|---|---|---|---|
| O01OA030 | h. | Oficial primera | 0.188 | 18.5 | 3.48 |
| O01OA070 | h | Peón ordinario | 0.188 | 14.5 | 2.73 |
| PIIP16a | kg | Mortero cortafuego compuesto de cemento y perlita, de densidad 1.20 g/cm3, suministrado en sacos de 20 kg para sellado de pasos de bandejas de cables y aberturas múltiples, conforme a las especificaciones dispuestas en las normas UNE-EN 1366-3:2005 y UNE-EN 1634-1:2000. (material) | 1.2 | 3.1600565204698 | 3.79 |
| P01DW050 | m3 | Agua | 0.033 | 0.9900177073624 | 0.03 |
| %0200 | % | Medios auxiliares | 2 % | 10.03 | 0.20 |
| %PM01 | % | Pequeño material | 0.5 % | 10.23 | 0.05 |
|  |  | Total |  |  | 10.28 |

**REFESTPLA** ud REFUERZO ESTRUCTURA TUBO 60.6+CHAPA 0.8MM CUELGUE LAVABOS (18/11/2020)
39 ud × 41.01 (42.27 con costes indirectos) = 1648.53
Refuerzo de tabiques y trasdosados en aseos para el cuelgue de encimeras y lavabos, mediante estructura metálica a base de perfiles tubulares 60.60.6 de acero enclados de forjado a forjado y colocación de chapa de acero de espesor 0.8mm de altura 40cm colocados a la altura del cuelgue de la encimera/lavabo. Medido por unidad de sanitario.

| Código | Ud | Descripción | Rendimiento | Precio | Importe |
|---|---|---|---|---|---|
| O01OA030 | h. | Oficial primera | 0.094 | 18.5 | 1.74 |
| O01OA060 | h | Peón especializado | 0.094 | 15.5 | 1.46 |
| P03ALT060 | m | Tubo cuadrado 60x60x3 mm (material) | 8.7 | 4.2000751221434 | 36.54 |
| P03ALV050n | m | Chapa metálica espesor 0.8mm (material) | 0.4 | 2.1700388131074 | 0.87 |
| %0050 | % | Medios auxiliares | 0.5 % | 40.61 | 0.20 |
| %PM01 | % | Pequeño material | 0.5 % | 40.81 | 0.20 |
|  |  | Total |  |  | 41.01 |

Relación comercial: ADMON: Conselleria, 40.83, Alicante, 41.21, Andalucía, 41.13, Aragón, 41.24, Asturias, 41.44, Baleares, 41.04, Canarias, 40.97, Cantabria, 41.07, Castellón, 40.96, Castilla - La Manc, 40.94, Castilla y León, Cataluña, 41.33, Comunitat Valencia, 41.09, Extremadura, Galicia, 41.06, Madrid (Comunidad, 41.42, Murcia (Región), 41.05, Navarra (Comunidad, 41.34, País Vasco, 41.53, Rioja, La, Valencia, 41.02

| Medición | Uds. | Parcial |
|---|---|---|
| Idem medición lavabos sobre encimera | 13 | 13.00 |
| Idem medición lavabos suspendidos | 9 | 9.00 |
| Idem medición lavabo adaptado | 17 | 17.00 |
| Subtotal |  | 39.00 |
| Total |  | 39 |

**REFESTPLAn** ud REFUERZO TABIQUERIA CHAPA 0.8MM CUELGUE MOBILIARIO (18/11/2020)
56 ud × 10.92 (11.26 con costes indirectos) = 630.56
Refuerzo de tabiques y trasdosados en aulas para el cuelgue de pizarras, proyectores, etc, mediante colocación de chapa de acero de espesor 0.8mm de altura 40cm colocados a la altura del cuelgue de la pizarra, proyector,etc. Medido por unidad de aula.

| Código | Ud | Descripción | Rendimiento | Precio | Importe |
|---|---|---|---|---|---|
| O01OA030 | h. | Oficial primera | 0.047 | 18.5 | 0.87 |
| O01OA060 | h | Peón especializado | 0.047 | 15.5 | 0.73 |
| P03ALV050n | m | Chapa metálica espesor 0.8mm | 4.25 | 2.1700388131074 | 9.22 |
| %0050 | % | Medios auxiliares | 0.5 % | 10.82 | 0.05 |
| %PM01 | % | Pequeño material | 0.5 % | 10.87 | 0.05 |
|  |  | Total |  |  | 10.92 |

Relación comercial: ADMON: Conselleria, 10.83, Alicante, 11.02, Andalucía, 10.98, Aragón, 11.04, Asturias, 11.15, Baleares, 10.93, Canarias, 10.9, Cantabria, 10.95, Castellón, Castilla - La Manc, 10.89, Castilla y León, Cataluña, 11.1, Comunitat Valencia, 10.96, Extremadura, Galicia, 10.94, Madrid (Comunidad, 11.14, Murcia (Región), Navarra (Comunidad, País Vasco, 11.19, Rioja, La, 11.03, Valencia

| Medición | Uds. | Parcial |
|---|---|---|
| ** AULAS |  |  |
| -- PB |  |  |
| Formación general | 4 | 4.00 |
| Aula contrabajo | 1 | 1.00 |
| Cabinas ensayo | 8 | 8.00 |
| Cabinas percusion | 4 | 4.00 |
| Aula percusion | 1 | 1.00 |
| Aula coro/orquesta/uso multiple | 3 | 3.00 |
| Aula ensayo instrumental | 1 | 1.00 |
| -- P1 |  |  |
| Aula ensayo | 27 | 27.00 |
| aula musica camara | 2 | 2.00 |
| Aula formacion general | 3 | 3.00 |
| Aula informatica | 1 | 1.00 |
| Sala profesores | 1 | 1.00 |
| Subtotal |  | 56.00 |
| Total |  | 56 |

**PYB010n** m2 BANCADAS HORMIGON+CORCHO (25/07/2006)
78.25 m2 × 59.02 (60.84 con costes indirectos) = 4760.73
Bancada de apoyo de maquinaria, compuestas por capa de 10 cm de corcho negro antivibratorio y capa de hormigón armado, formada por hormigón HA-25/B/20/IIa fabricado en central, y vertido desde camión y malla electrosoldada ME 20x20 Ø6 B 500 T, incluso p.p. de medios auxiliares y encofrado del conjunto, totalmente terminado.

| Código | Ud | Descripción | Rendimiento | Precio | Importe |
|---|---|---|---|---|---|
| O01OA030 | h. | Oficial primera | 0.612 | 18.5 | 11.32 |
| O01OA070 | h | Peón ordinario | 0.612 | 14.5 | 8.87 |
| P07TH060 | m2 | Placa corcho negro 100 mm (material) | 1 | 29.5605287168 | 29.56 |
| P01HM150n | m3 | Hormigón HM-25/B/20/IIa central (material) | 0.1 | 62.73112200287 | 6.27 |
| P03AM130 | m2 | Malla #200x200x6 mm 2,130 kg/m2 | 1 | 1.5600279025104 | 1.56 |
| %0200 | % | Medios auxiliares | 2 % | 57.58 | 1.15 |
| %PM01 | % | Pequeño material | 0.5 % | 58.73 | 0.29 |
|  |  | Total |  |  | 59.02 |

| Medición | Uds. | Largo | Ancho | Parcial |
|---|---|---|---|---|
| *** AUDITORIO |  |  |  |  |
| -- UTAS |  |  |  |  |
| - Cubierta | 3 | 5.5 | 2.5 | 41.25 |
| ... |  |  |  |  |
| Subtotal: *** CONSERVATORIO |  |  |  | 41.25 |
| -- SOLAR GEOTERMIA |  |  |  |  |
| S-1 | 1 | 17.9 |  | 17.90 |
| S-2 | 1 | 19.1 |  | 19.10 |
| Subtotal |  |  |  | 37.00 |
| Total |  |  |  | 78.25 |

**E07WA060n** ud AYUDA ALBAÑILERÍA INST. ESPECIALES
1 ud × 3030.12 (3123.45 con costes indirectos) = 3123.45
Ayuda de albañilería a instalaciones especiales (domótica, alarmas, sonido, etc.) incluyendo mano de obra en carga y descarga, materiales, apertura y tapado de rozas, recibidos, limpieza, remates y medios auxiliares. Medido por unidad de edificio

| Código | Ud | Descripción | Rendimiento | Precio | Importe |
|---|---|---|---|---|---|
| E07WA060esp | ud | Ayuda albañilería inst. especiales (material) | 0.01 | 303011.78963999 | 3030.12 |
|  |  | Total |  |  | 3030.12 |

Claves: remate, ayuda, mano, medio, vivienda, superficie, roza, tapa, limpieza, especial, carga, material, medición, albañil, construcción, alarma, descarga, auxiliar

**E07WA010n** ud AYUDA ALBAÑILERÍA INST. ELECTRICIDAD
1 ud × 23614.02 (24341.33 con costes indirectos) = 24341.33
Ayuda de albañilería a instalación de electricidad incluyendo mano de obra en carga y descarga, materiales, apertura y tapado de rozas, recibidos, remates y ayudas a puesta a tierra, caja general de protección, línea general de alimentación, centralización de contadores, derivaciones individuales y cuadros de mando y protección, i/p.p. de elementos comunes, limpieza y medios auxiliares. Medido por unidad de edificio

| Código | Ud | Descripción | Rendimiento | Precio | Importe |
|---|---|---|---|---|---|
| E07WA010elec | ud | Ayuda albañilería int. electricidad (material) | 0.02 | 1180701.1079075 | 23614.02 |
|  |  | Total |  |  | 23614.02 |

Claves: derivación, remate, alimentar, electricidad, ayuda, mano, protección, medio, mando, vivienda, superficie, roza, tierra, tapa, individual, limpieza, centralización, carga, material, medición, albañil, cuadro, línea, contador, caja, construcción, descarga, auxiliar

**E07WA020n** ud AYUDA ALBAÑILERÍA INST. FONTANERÍA
1 ud × 1337.05 (1378.23 con costes indirectos) = 1378.23
Ayuda de albañilería a instalación de fontanería incluyendo mano de obra en carga y descarga, materiales, apertura y tapado de rozas, recibidos, remates y ayudas a acometida, tubo de alimentación, batería de contadores, grupo de presión, depósito, montantes, accesorios y piezas especiales, i/p.p. de elementos comunes, material auxiliar, limpieza y medios auxiliares. Medido por unidad de edificio.

| Código | Ud | Descripción | Rendimiento | Precio | Importe |
|---|---|---|---|---|---|
| E07WA020font | ud | Ayuda albañilería inst. fontanería (material) | 0.01 | 133704.86143241 | 1337.05 |
|  |  | Total |  |  | 1337.05 |

Claves: remate, alimentar, acometida, ayuda, pieza, mano, tubo, presión, medio, accesorio, vivienda, fontanería, superficie, roza, tapa, limpieza, especial, carga, material, medición, albañil, depósito, grupo, montante, contador, construcción, descarga, auxiliar

**E07WA030n** ud AYUDA ALBAÑILERÍA INST. CLIMATIZACIÓN
1 ud × 30922.77 (31875.19 con costes indirectos) = 31875.19
Ayuda de albañilería a instalación de calefacción/climatización incluyendo mano de obra en carga y descarga, materiales, apertura y tapado de rozas, recibidos y remates, i/p.p. de elementos comunes, material auxiliar, limpieza y medios auxiliares. Medido por unidad de edificio.

| Código | Ud | Descripción | Rendimiento | Precio | Importe |
|---|---|---|---|---|---|
| E07WA030nclima | ud | Ayuda albañilería int. climatización y ventilación (material) | 0.02 | 1546138.7340901 | 30922.77 |
|  |  | Total |  |  | 30922.77 |

Claves: remate, ayuda, mano, calefacción, medio, vivienda, superficie, roza, tapa, limpieza, carga, material, medición, albañil, construcción, descarga, auxiliar

**E07WA080n** ud AYUDA ALBAÑILERÍA INST. ASCENSOR
1 ud × 4389.51 (4524.71 con costes indirectos) = 4524.71
Ayuda de albañilería para montaje de ascensor o montacargas, en equipos de montaje, ventilación, alumbrado, extinción de incendios y alarma a realizar sobre paredes, techo, foso del hueco, cuarto de máquinas y poleas, i/p.p. de pequeño material, material auxiliar, recibido de puertas, luces de alumbrado del hueco, ganchos de fijación y línea telefónica, apertura y tapado de rozas, limpieza y medios auxiliares, incluyendo:
-colocación de ganchos de montaje en la losa superior del casetón, según planos de montaje e indicaciones del fabricante
-colocación de soportes, refuerzos y placas en losa inferior de foso, según planos de montaje e indicaciones del fabricante
-Suministro y colocación de estructura auxiliar necesaria para separación de ascensores contiguos.
-suministro y colocación de estructura metálica auxiliar para anclaje de guías y contrapesos colocados en hueco según indicaciones de fabricante
-colocación de cargadero en cada planta para formación de hueco mediante angular L100.8 suspendido del forjado mediante tirantes de pletinas 80.5 cada 100 cm anclados al forjado mediante tacos químicos, incluso 2 manos de pintura de minio de plomo y pintura de esmalte (dos manos), nivelación, colocación, cortes, soldaduras, y elementos de fijación y anclaje, totalmente terminado y montado con p.p. de medios auxiliares.
-regularización de hueco en cada planta entre la cara superior de pisadera de planta y dintel de puerta en planta inferior, mediante mortero de resinas epoxi sin retracción y estructura auxiliar.
-Todos los componentes mecánicos y eléctricos necesarios para el correcto funcionamiento del ascensor. Línea teléfonica para el correcto funcionamiento de llamada.
- Protección provisional en los accesos al hueco durante el período de montaje.
-Preparación de toda la documentación de obra y legalización de la instalación del ascensor según pliego de condiciones generales e instrucciones de la Dirección Facultativa comprendiendo planos de detalle y de montaje en soporte informático (AutoCAD) según indicaciones de la Dirección Facultativa; planos finales de obra de la instalación realmente ejecutada (3 copias aprobadas por la Dirección Facultativa), especificaciones técnicas, estado de mediciones finales y presupuesto final actualizado según lo realmente ejecutado (3 copias aprobadas por la Dirección Facultativa); documentación final de obra incluyendo pruebas realizadas, instrucciones de operación y mantenimiento, relación de suministradores, etc. (3 copias aprobadas por la Dirección Facultativa).
-Contrato de mantenimiento de la instalación eléctrica hasta la constitución de la comunidad de propietarios.

| Código | Ud | Descripción | Rendimiento | Precio | Importe |
|---|---|---|---|---|---|
| E07WA080nas | ud | Ayuda albañilería instalación ascensor (material) | 0.03 | 146316.94701097 | 4389.51 |
|  |  | Total |  |  | 4389.51 |

Claves: equipo, techo, foso, teléfono, montaje, ayuda, alumbrado, puerta, gancho, hueco, vivienda, superficie, roza, tapa, limpieza, lucernario, pared, material, medición, fijación, polea, línea, montacargas, albañil, máquina, medio, máximo, incendio, ventilación, extintor, cuarto, construcción, ascensor, alarma, auxiliar

## 08 REVESTIMIENTO DE SUELOS (25/07/2006)
Importe: 502381.25
Relación comercial: ADMON: Conselleria, 501672.28, Alicante, 503167.21, Andalucía, 502873.08, Aragón, 503298.81, Asturias, 504074.22, Asturias, Principado de, 502381.25, Baleares, 502503.46, Balears, Illes, Canarias, 502239.19, Cantabria, 502642.15, Castellón, 502205.76, Castilla - La Manc, 502131.06, Castilla - La Mancha, Castilla y León, 502656.31, Cataluña, 503658.73, Comunitat Valencia, 502700.86, Comunitat Valenciana, Extremadura, 502120.44, Galicia, 502587.86, Madrid (Comunidad, 503997.06, Madrid (Comunidad de), Murcia (Región de), Murcia (Región), 502561.56, Navarra (Comunidad, 503671.44, Navarra (Comunidad Foral, País Vasco, 504420.13, Rioja, La, 503136.29, Valencia, 502454.17

**E11D170n** m3 RECRECIDO Y SOPORTE PAVIMENTO MORTERO AUTONIVELANTE CT-C10-F3 (18/11/2020)
378.06 m3 × 107.94 (111.26 con costes indirectos) = 42062.96
Recrecido para soporte de pavimentos con mortero autonivelantes en base cemento CT-C10-F3 modelo Prosilence de Promsa o equivalente, de espesor aproximado 4-10 cm, 10 MPa de resistencia a compresión a 28 días, 3 MPa de reisistencia a flexión a 28 días, preparado en central de hormigón y listo para aplicar mediante bombeo por Aplicadores certificados, Totalmente terminado; i/p.p. de medios auxiliares y limpieza, preparación y limpieza previa del soporte, bombeo y extención del mortero, compactación y des aireamiento del pavimento. . Medida la superficie realmente ejecutada. Productos con marcado CE y DdP (Declaración de prestaciones) según Reglamento (UE) 305/2011.

| Código | Ud | Descripción | Rendimiento | Precio | Importe |
|---|---|---|---|---|---|
| O01OA030 | h. | Oficial primera | 0.315 | 18.5 | 5.83 |
| O01OA060 | h | Peón especializado | 0.315 | 15.5 | 4.88 |
| M01HBS010 | h | Bombeo hormigon hasta 40m3 pluma 36 m (maquinaria) | 0.235 | 126.5 | 29.73 |
| P01MEN210 | m3 | Mortero autoniv. cementoso (material) | 1 | 65.901178702202 | 65.90 |
| %PM020 | % | Pequeño material | 1 % | 106.34 | 1.06 |
| %0050 | % | Medios auxiliares | 0.5 % | 107.40 | 0.54 |
|  |  | Total |  |  | 107.94 |

Relación comercial: ADMON: Conselleria, 107.34, Alicante, 108.6, Andalucía, 108.35, Aragón, 108.71, Asturias, 109.35, Baleares, 108.04, Canarias, 107.82, Cantabria, 108.17, Castellón, 107.79, Castilla - La Manc, 107.73, Castilla y León, 108.18, Cataluña, 109.01, Comunitat Valencia, 108.22, Extremadura, 107.72, Galicia, 108.12, Madrid (Comunidad, 109.29, Murcia (Región), 108.1, Navarra (Comunidad, 109.02, País Vasco, 109.65, Rioja, La, 108.61, Valencia, 108

| Medición | Uds. | Parcial |
|---|---|---|
| Idem medición pavimento terrazo ( e=50mm) | 39.4655 | 39.47 |
| Idem medición pavimento linóleo marmorizado (e=86mm) | 220.2759 | 220.28 |
| Idem medición pavimento gres PORCELANIC PB Y P1 (e=80mm) act.001 | 33.2152 | 33.22 |
| Subtotal |  | 292.97 |
| Idem med. pavimento gres 30x30 (e=80mm) | 3.8696 | 3.87 |
| Idem med. parquet roble industrial (e=75mm) | 81.2248 | 81.22 |
| Subtotal |  | 85.09 |
| Total |  | 378.06 |

**ERSP35bcacn** m2 PAVIMENTO TERRAZO 60x40x4 MICROGRANO PULIDO BICAPA BRILLO S/RODAPIÉ (12/02/2019)
789.31 m2 × 61.73 (63.63 con costes indirectos) = 50223.80
Pavimento realizado con baldosas de terrazo para uso intensivo, grano micro, de 60x40x4cm tipo Vacutile de Mosaicos Solana o equivalente, acabado pulido, en tono gris medio a elegir por la DF, recibido con cemento cola flexible, incluso rejuntado con lechada de cemento coloreada con la misma tonalidad de las baldosas, p.p. de cortes y piezas especiales, angulares L100 como remates de pavimento en bordes libres, colocado con juntas de acero inoxidable entre piezas formando retícula de 2x2m, enlechado y limpieza eliminación de restos y limpieza, incluso pulido y abrillantado in situ con tratamiento antideslizante, según NTE/RSR-6. El pavimento con el tratamiento acabado será de CLASE 1 con una resistencia al deslizamiento 15<Rd<3 según CTE-SU. Se seguirán las recomendaciones del fabricante o en su defecto las normas UNE 127024 : 1999 EX.

| Código | Ud | Descripción | Rendimiento | Precio | Importe |
|---|---|---|---|---|---|
| O01OA030 | h. | Oficial primera | 0.282 | 18.5 | 5.22 |
| O01OA070 | h | Peón ordinario | 0.282 | 14.5 | 4.09 |
| SLBLD.02 | m2 | Baldosa 60x40x4 Vacutile micrograno (material) | 1.05 | 37.850676993602 | 39.74 |
| PBUA71d | kg | Mto cola con ligantes mixtos (C2) (material) | 4 | 0.7200128780817 | 2.88 |
| PRSR40b | m2 | Tratamiento pulido vitrificado antideslizante CLASE 1 (material) | 1 | 2.0100359513115 | 2.01 |
| PBPL.1j | m3 | LECHADA COLORANTE CEMENTO (material; 18/11/2020) | 0.001 | 331.93 | 0.33 |
| P03ALP070 | kg | Perfil L-100.10 acero laminado (material) | 3.66 | 0.8100144878419 | 2.96 |
| P08WB010i | m. | Pletina ac.inoxidable 14x40mm (material) | 2 | 1.7900320163421 | 3.58 |
| %0100 | % | Medios auxiliares | 1 % | 60.81 | 0.61 |
| %PM01 | % | Pequeño material | 0.5 % | 61.42 | 0.31 |
|  |  | Total |  |  | 61.73 |

Relación comercial: ADMON: Conselleria, 61.73, Alicante, 61.74, Andalucía, Aragón, Asturias, 61.75, Asturias, Principado de, Baleares, Balears, Illes, Canarias, Cantabria, Castellón, Castilla - La Manc, Castilla - La Mancha, Castilla y León, Cataluña, Comunitat Valencia, Comunitat Valenciana, Extremadura, Galicia, Madrid (Comunidad, Madrid (Comunidad de), Murcia (Región de), Murcia (Región), Navarra (Comunidad, Navarra (Comunidad Foral, País Vasco, Rioja, La, Valencia

| Medición | Uds. | Largo | Parcial |
|---|---|---|---|
| Subtotal: ******CONSERVATORIO***** |  |  | 0.00 |
| *** PLANTA BAJA |  |  |  |
| - Acceso | 1 | 95.57 | 95.57 |
| *** PLANTA PRIMERA |  |  |  |
| - Hall desembarco escalera | 1 | 63.28 | 63.28 |
| - Cafetería | 1 | 39.4 | 39.40 |
| ... |  |  |  |
| *** MESETAS-DESCANSILLOS ESCALERAS |  |  |  |
| --Escalera principal | 1 | 3.95 | 3.95 |
| Mesetas | 1 | 5.75 | 5.75 |
| -- Escalera lateral izquierdo |  |  |  |
| Rampa acceso | 1 | 7.85 | 7.85 |
| Mesetas | 2 | 1.45 | 2.90 |
| -- Escalera lateral derecho |  |  |  |
| Meseta | 2 | 1.45 | 2.90 |
| Subtotal |  |  | 221.60 |
| .................... |  |  |  |
| ***** AUDITORIO********** |  |  |  |
| PLANTA BAJA | 1 | 142.01 | 142.01 |
| hall acceso | 1 | 72.63 | 72.63 |
| platea | 1 | 45.02 | 45.02 |
| galería 1 | 1 | 46.26 | 46.26 |
| galería 2 | 1 | 9.97 | 9.97 |
| rampa 1 | 1 | 10.03 | 10.03 |
| rampa 2 | 1 | 10.03 | 10.03 |
| ENTREPLANTA |  |  |  |
| pasillo 1 | 1 | 18.19 | 18.19 |
| pasillo 2 | 1 | 18.48 | 18.48 |
| PLANTA PRIMERA |  |  |  |
| vestíbulo planta primera | 1 | 195.09 | 195.09 |
| Subtotal |  |  | 567.71 |
| Total |  |  | 789.31 |

**ERSP35bcacnn** m2 PAVIMENTO TERRAZO 60x40x4 MICROGRANO ABUJARDADO BICAPA S/RODAPIÉ (12/02/2019)
87.85 m2 × 65.11 (67.12 con costes indirectos) = 5896.49
Pavimento realizado con baldosas de terrazo para uso intensivo, grano micro, de 60x40x4cm tipo Vacutile de Mosaicos Solana o equivalente, acabado abujardado, en tono gris medio a elegir por la DF, recibido con mortero de cemento M-5, incluso rejuntado con lechada de cemento coloreada con la misma tonalidad de las baldosas, p.p. de cortes y piezas especiales, juntas de dilatacion, angulares L100 como remates de pavimento en bordes libres, enlechado y limpieza eliminación de restos y limpieza, según NTE/RSR-6. El pavimento acabado será de CLASE 3 con una resistencia al deslizamiento Rd>45 según CTE-SU. Se seguirán las recomendaciones del fabricante o en su defecto las normas UNE 127024 : 1999 EX.

| Código | Ud | Descripción | Rendimiento | Precio | Importe |
|---|---|---|---|---|---|
| O01OA030 | h. | Oficial primera | 0.282 | 18.5 | 5.22 |
| O01OA070 | h | Peón ordinario | 0.282 | 14.5 | 4.09 |
| SLBLD.02B | m2 | Baldosa 60x40x4 Vacutile micrograno abujardado (material) | 1.05 | 40.670727432755 | 42.70 |
| A01L030 | m3 | LECHADA CEMENTO CEM II/B-P 32,5 N (material; 18/11/2020) | 0.001 | 61.48 | 0.06 |
| A02A080 | m3 | MORTERO CEMENTO M-5 | 0.03 | 63.84 | 1.92 |
| P08XW020 | u | Junta dilatación/m2 pavimento piezas (material) | 1 | 0.2800050081429 | 0.28 |
| P03ALP070 | kg | Perfil L-100.10 acero laminado | 12.2 | 0.8100144878419 | 9.88 |
| %0100 | % | Medios auxiliares | 1 % | 64.15 | 0.64 |
| %PM01 | % | Pequeño material | 0.5 % | 64.79 | 0.32 |
|  |  | Total |  |  | 65.11 |

| Medición | Uds. | Largo | Parcial |
|---|---|---|---|
| Subtotal: ******CONSERVATORIO***** |  |  | 0.00 |
| *** PLANTA BAJA |  |  |  |
| - Lámina agua (exterior) | 1 | 14.8 | 14.80 |
|  | 1 | 55.37 | 55.37 |
|  | 1 | 17.68 | 17.68 |
| Subtotal |  |  | 87.85 |
| Total |  |  | 87.85 |

**E11CC010nnn** ml REVEST. PELDAÑO TERRAZO 1 PIEZA H-T MICROGRANO C/ZANQUIN ALU (12/02/2019)
189.9 ml × 78.69 (81.11 con costes indirectos) = 15402.79
Suministro y colocación de peldaño de terrazo de 1 pieza, conformado en fábrica mediante la unión de dos piezas (huella y tabica) con angular en el envés de las piezas, para uso intensivo grano micro tipo Balastón de SOLANA o equivalente, modelo N, (con acanaladura en el encuentro entre tabica y huella), acabado semipulido de fábrica con rayado antideslizante realizado con corte de radial en borde de huella; huella de 30 cm aproximadamente y tabica de 17 cm aproximadamente, espesor 3 cms, suministrado en piezas enteras de hasta 2 m. de longitud, colocado a hueso sobre zanca de escalera, pegado en el asiento de la tabica con masila de poliuretano tipo SIKAFLEX 11FC o equivalente y apoyado en el canto posterior de la huella sobre calces de nivelación y mortero de cemento rápido, incluso cantos laterales vistos, rejuntado con lechada de cemento coloreada con la misma tonalidad de las baldosas, eliminación de restos y limpieza. Se incluye en la unidad la p.p. de zanquín de aluminio en sistema clipado de las mismas características que el rodapié del resto del centro. Según NTE/RSR-6., totalmente terminado con p.p.de medios auxiliares.

| Código | Ud | Descripción | Rendimiento | Precio | Importe |
|---|---|---|---|---|---|
| O01OA030 | h. | Oficial primera | 0.941 | 18.5 | 17.41 |
| O01OA070 | h | Peón ordinario | 0.471 | 14.5 | 6.83 |
| PEL.01 | m. | Peldaño terrazo micro conformado 1 pieza HUELLA+TABICA-semipul (material) | 1 | 37.4006689448 | 37.40 |
| PEL.02 | m | Rayado borde huella (material) | 1 | 2.8200504391534 | 2.82 |
| PBUL.1g | kg | Masilla elst resi epx+caucho sikaflex 11FC (material) | 0.08 | 4.8300863904649 | 0.39 |
| A02A080 | m3 | MORTERO CEMENTO M-5 | 0.015 | 63.84 | 0.96 |
| PBPL.1j | m3 | LECHADA COLORANTE CEMENTO | 0.001 | 331.93 | 0.33 |
| E11CTP11RAn | ml | RODAPIE SEMITUBO ALUMINIO 12X0.5CM SIST. CLIPADO (18/11/2020) | 0.95 | 11.98 | 11.38 |
| %PM01 | % | Pequeño material | 0.5 % | 77.52 | 0.39 |
| %0100 | % | Medios auxiliares | 1 % | 77.91 | 0.78 |
|  |  | Total |  |  | 78.69 |

Claves: soporte, ejecución, pavimentación, color, terrazo, estándar, mortero, transparente, hormigón, resina, granulometría, mezcla, continuo, superficie, epoxi, coloreado, imprimación, capa, desbastado, cuarzo, pulir, preparación, acrílico
Relación comercial: ADMON: Conselleria, 78.69, Alicante, 78.7, Andalucía, Aragón, Asturias, 78.71, Asturias, Principado de, Baleares, Balears, Illes, Canarias, Cantabria, Castellón, Castilla - La Manc, Castilla - La Mancha, Castilla y León, Cataluña, Comunitat Valencia, Comunitat Valenciana, Extremadura, Galicia, Madrid (Comunidad, Madrid (Comunidad de), Murcia (Región de), Murcia (Región), Navarra (Comunidad, Navarra (Comunidad Foral, País Vasco, Rioja, La, Valencia

| Medición | Uds. | Largo | Parcial |
|---|---|---|---|
| Subtotal: **** CONSERVATORIO*** |  |  | 0.00 |
| *** ESCALERAS SR |  |  |  |
| --Escalera principal | 2 | 3.2 | 6.40 |
|  | 24 | 1.6 | 38.40 |
| -- Escalera lateral izquierdo | 28 | 1.2 | 33.60 |
| -- Escalera lateral derecho | 5 | 1.6 | 8.00 |
|  | 28 | 1.2 | 33.60 |
| Subtotal |  |  | 120.00 |
| -- Escalera almacén instrumentos | 9 | 1.3 | 11.70 |
| .... |  |  |  |
| **** AUDITORIO*** |  |  |  |
| PLANTA BAJA |  |  |  |
| escalera A1.1 | 7 | 1.8 | 12.60 |
| escalera A1.2 | 7 | 1.76 | 12.32 |
| escalones platea | 4 | 8.32 | 33.28 |
| Subtotal |  |  | 69.90 |
| Total |  |  | 189.9 |

**E11LA030** m2 PAVIMENTO LINÓLEO MARMORIZADO ROLLO 3,5 MM (12/02/2019)
2447.51 m2 × 34.68 (35.75 con costes indirectos) = 87498.48
Pavimento de linóleo acústico modelo MARMOLEUM DECIBEL de FORBO o equivalente, fabricado en Europa a partir de energía 100% renovable. Suministrado en rollo de 2m de ancho y 3,5mm de espesor. Dispone de una base de poliolefina de 1mm que proporciona una eficacia acústica de 19 dB y una resistencia al punzonamiento de <0,20mm. Compuesto de aceite de linaza, resinas naturales, harina de madera, pgmentos y relleno mineral. Vacteriostátitco y antiestático, resistente a las quemaduras superficiales. Acabado con una protección de superficie TOPSHIELD2 que evita la metalización durante la vida útil del pavimento y ofrece una resistencia testada y comprobada frente a las manchas de productos como elBetadine, la eosina, etc. Se podrán soldar las juntas en caliente con cordón de 4mm de diámetro, así como en la unión de rodapiés y ángulos preformados tipo Marmoform si requerimos una solución estanca. Instalado sobre una base sólida (sin incluir), plana, limpia, perfectamente seca (3% máximo de humedad) y sin grietas, con aplicación de una mano de pasta niveladora, i/alisado y limpieza; fijado con el adhesivo recomendado por el fabricante. Resistencia al fuego (Cfl-s1), según UNE-EN 13501-1:2019 y con grado de resbaladicidad 1 según norma UNE 41901:2017 Ex. Resistencia al punzonamiento 0,20mm. Conforme a CTE DB-SUA-1 y NTE-RSF-05. Con certificado de pavimento ecológico y biodegradable, con marcado CE y DdP (declaración de prestaciones) según Reglamento UE 305/2011. Medida la superficie ejecutada.

| Código | Ud | Descripción | Rendimiento | Precio | Importe |
|---|---|---|---|---|---|
| O01OA030 | h. | Oficial primera | 0.014 | 18.5 | 0.26 |
| O01OA070 | h | Peón ordinario | 0.02 | 14.5 | 0.29 |
| P08SL030 | m2 | Pavimento linóleo marmorizado rollo 3,5 mm (material) | 1.1 | 27.900499025667 | 30.69 |
| P08MA020 | kg | Adhesivo contacto (material) | 0.35 | 3.6000643904086 | 1.26 |
| P08MA040 | kg | Pasta niveladora (material) | 2 | 0.7500134146685 | 1.50 |
| %PM020 | % | Pequeño material | 1 % | 34.00 | 0.34 |
| %0100 | % | Medios auxiliares | 1 % | 34.34 | 0.34 |
|  |  | Total |  |  | 34.68 |

| Medición | Uds. | Largo | Parcial |
|---|---|---|---|
| Subtotal: *****CONSERVATORIO**** |  |  | 0.00 |
| *** PLANTA BAJA |  |  |  |
| --AULAS |  |  |  |
| aula percusión | 1 | 63.44 | 63.44 |
| aula from gral 1 | 1 | 31.93 | 31.93 |
| aula from gral 2 | 1 | 33.27 | 33.27 |
| aula from gral 3 | 1 | 31.93 | 31.93 |
| aula from gral 4 | 1 | 31.19 | 31.19 |
| aula contrabajo | 1 | 52.58 | 52.58 |
| cabina percusión 1 | 1 | 18.6 | 18.60 |
| cabina percusión 2 | 1 | 18.7 | 18.70 |
| cabina percusión 3 | 1 | 18.5 | 18.50 |
| cabina percusión 4 | 1 | 19.2 | 19.20 |
| cabina 1 | 1 | 11.8 | 11.80 |
| cabina 2 | 1 | 11.28 | 11.28 |
| cabina 3 | 1 | 11.02 | 11.02 |
| cabina 4 | 1 | 11.26 | 11.26 |
| cabina 5 | 1 | 11.28 | 11.28 |
| cabina 6 | 1 | 11.22 | 11.22 |
| cabina 7 | 1 | 14.67 | 14.67 |
| cabina 8 | 1 | 14.72 | 14.72 |
| aula orquesta | 1 | 115.68 | 115.68 |
| aula coro | 1 | 98.7 | 98.70 |
| sala usos multiples | 1 | 125.68 | 125.68 |
| --PASILLOS |  |  |  |
| Pasillo derecha | 1 | 107.65 | 107.65 |
| Pasillo izquierda | 1 | 120.15 | 120.15 |
| .............. |  |  |  |
| ***PLANTA PRIMERA |  |  |  |
| --AULAS |  |  |  |
| a ens instrum 1 | 1 | 34.46 | 34.46 |
| a ens instrum 2 | 1 | 30.04 | 30.04 |
| aula formacion gral | 2 | 30.04 | 60.08 |
| a ens instrum 3 | 1 | 30 | 30.00 |
| Aula música de camara | 1 | 39.97 | 39.97 |
| a ens instrum 4 | 1 | 19.87 | 19.87 |
| a ens instrum 5 | 1 | 19.68 | 19.68 |
| a ens instrum 6 | 1 | 28.87 | 28.87 |
| aula musica camara | 1 | 51.61 | 51.61 |
| a ens instrum 12-19 | 8 | 20.25 | 162.00 |
| a ens instrum 20 | 1 | 20.85 | 20.85 |
| Aula formación | 1 | 53.73 | 53.73 |
| a ens instrum 7 | 1 | 30 | 30.00 |
| a ens instrum 8-10 | 3 | 30.04 | 90.12 |
| a ens instrum 11 | 1 | 34.46 | 34.46 |
| a ens instrum 21 | 1 | 18.41 | 18.41 |
| a ens instrum 22 | 1 | 18.38 | 18.38 |
| a ens instrum 23 | 1 | 18.39 | 18.39 |
| a ens instrum 24 | 1 | 18.4 | 18.40 |
| a ens instrum 25 | 1 | 18.42 | 18.42 |
| a ens instrum 26 | 1 | 18.39 | 18.39 |
| a ens instrum 27 | 1 | 18.41 | 18.41 |
| aula informatica | 1 | 49.68 | 49.68 |
| biblioteca | 1 | 44.63 | 44.63 |
| fonoteca | 1 | 39.2 | 39.20 |
| AMPA | 1 | 11.53 | 11.53 |
| jefe estudios | 1 | 12.36 | 12.36 |
| director | 1 | 15.45 | 15.45 |
| sala profesores | 1 | 70.32 | 70.32 |
| -- PASILLOS |  |  |  |
| Fonoteca | 1 | 5.6 | 5.60 |
| Ampa -jefe estudios | 1 | 5.49 | 5.49 |
|  | 1 | 12.73 | 12.73 |
| pasillo aulas | 1 | 259.2 | 259.20 |
| Subtotal |  |  | 2345.18 |
| ................... |  |  |  |
| *** AUDITORIO****** |  |  |  |
| PLANTA PRIMERA |  |  |  |
| zona técnica 1 | 1 | 51.63 | 51.63 |
| zona técnica 2 | 1 | 50.7 | 50.70 |
| Subtotal |  |  | 102.33 |
| Total |  |  | 2447.51 |

**E11EGB190n** m2 SOLADO PORCELÁNICO 60X60 CM CON ADHESIVO C2TE SI BLANCO (18/11/2020)
607.69 m2 × 40.78 (42.04 con costes indirectos) = 25547.29
Solado con baldosa porcelánica prensado esmaltado color de 60x60 cm (BIa- según UNE-EN 14411:2016), con acabado en relieve simulando piedra natural de color gris, para tránsito denso (Abrasión IV), recibido con adhesivo cementoso C2TE S1, blanco, deformable, de altas prestaciones, con deslizamiento vertical nulo y tiempo abierto prolongado, sin incluir mortero de nivelación. I/p.p. de piezas de remate, limpieza, comprobación de la superficie soporte, replanteos, cortes, ingletes, rejuntado con mortero especial CG2 WA (UNE-EN 13888:2009) de color blanco, eliminación del material sobrante del rejuntado, limpieza y medios auxiliares, medido deduciendo huecos superiores a 1 m2. Para un rendimiento de 2,5 kg/m2. Según CTE DB-SUA-1 y NTE-RSR-3. Materiales con marcado CE y DdP (Declaración de prestaciones) según Reglamento (UE) 305/2011, medido en superficie realmente ejecutada.
NOTA: El replanteo y el despiece se ejecutará segun las indicaciones de la D.F en obra, no admitiendose la colocacion de piezas inferiores a media pieza.

| Código | Ud | Descripción | Rendimiento | Precio | Importe |
|---|---|---|---|---|---|
| O01OB090 | h. | Oficial solador, alicatador (mano de obra; 18/11/2020) | 0.329 | 18.5 | 6.09 |
| O01OB100 | h. | Ayudante solador, alicatador (mano de obra; 18/11/2020) | 0.329 | 16 | 5.26 |
| O01OA070 | h | Peón ordinario | 0.235 | 14.5 | 3.41 |
| P08EPO650 | m2 | Baldosa gres porcelánico 60x60 cm (material) | 1.05 | 21.180378830237 | 22.24 |
| P01FA415 | kg | Adhesivo cementoso flexible piezas pesadas C2TES1 (material) | 2.5 | 1.1500205691583 | 2.88 |
| P01FJ006 | kg | Junta cementosa mejorada color 2-15 mm CG2 (material) | 0.238 | 2.1000375610717 | 0.50 |
| %0050 | % | Medios auxiliares | 0.5 % | 40.38 | 0.20 |
| %PM01 | % | Pequeño material | 0.5 % | 40.58 | 0.20 |
|  |  | Total |  |  | 40.78 |

Claves: color, abierto, tiempo, baldosa, prensado, mapei, esmalte, preparación, adhesivo, piedra, gris, tráfico, densidad, componente, alto, deslizador, porcelana, solado, natural, especial, poliuretano, técnica, blanco, junta, rodapié, inglete, nivel, medición, círculo, limpieza, corte, vertical, marco, mortero, producción, soporte, aplicación, hueco

| Medición | Uds. | Largo | Ancho | Parcial |
|---|---|---|---|---|
| ******CONSERVATORIO*** |  |  |  |  |
| ***PLANTA BAJA |  |  |  |  |
| -- Area camerinos |  |  |  |  |
| distribuidor camerinos | 1 | 14.29 |  | 14.29 |
| camerino 1 | 1 | 3.97 |  | 3.97 |
| baño camerino 1 | 1 | 3 |  | 3.00 |
| camerino 2 | 1 | 14.48 |  | 14.48 |
| baño camerino 2 | 1 | 4.65 |  | 4.65 |
| camerino 3 | 1 | 15.97 |  | 15.97 |
| baño camerino 3 | 1 | 4.96 |  | 4.96 |
| camerino 4 | 1 | 4.16 |  | 4.16 |
| baño camerino 4 | 1 | 2.16 |  | 2.16 |
| -- Aseos profesores |  |  |  |  |
| vestíbulo aseos prof | 1 | 4.55 |  | 4.55 |
| aseo prof 1 | 1 | 4.79 |  | 4.79 |
| aseo prof 2 | 1 | 5.6 |  | 5.60 |
| -- Aseos |  |  |  |  |
| aseos | 1 | 10.24 |  | 10.24 |
| aseo adaptado | 1 | 5.1 |  | 5.10 |
| aseos | 1 | 10.24 |  | 10.24 |
| aseo adaptado | 1 | 4.8 |  | 4.80 |
| -- Instalaciones | 1 | 64.81 |  | 64.81 |
| -- Otras estancias |  |  |  |  |
| almacen instrumentos | 1 | 9.2 |  | 9.20 |
| Subtotal |  |  |  | 186.97 |
| vestíbulo almacén instrumentos | 1 | 1.87 | 1.3 | 2.43 |
|  | 1 | 2.24 | 1.3 | 2.91 |
| Subtotal |  |  |  | 5.34 |
| conserjeria | 1 | 11.26 |  | 11.26 |
| rack | 1 | 5.88 |  | 5.88 |
| reprografia | 1 | 6.44 |  | 6.44 |
| CGD | 1 | 4.82 |  | 4.82 |
| secretaria | 1 | 28.94 |  | 28.94 |
| archivo | 1 | 17.3 |  | 17.30 |
| admin | 1 | 11.52 |  | 11.52 |
| cuarto limp | 1 | 5.22 |  | 5.22 |
| *** PLANTA PRIMERA |  |  |  |  |
| -- Aseos |  |  |  |  |
| aseos 1 | 1 | 10.24 |  | 10.24 |
| aseo adaptadp | 1 | 5.1 |  | 5.10 |
| aseos 2 | 1 | 10.24 |  | 10.24 |
| aseo adaptado | 1 | 4.8 |  | 4.80 |
| cuarto limpieza | 1 | 5.53 |  | 5.53 |
| rack | 1 | 5.75 |  | 5.75 |
| vestíbulo aseos prof | 1 | 4.55 |  | 4.55 |
| aseos prof 1 | 1 | 4.79 |  | 4.79 |
| aseos prof 2 | 1 | 5.6 |  | 5.60 |
| ... |  |  |  |  |
| *** VESTÍBULOS ASCENSOR SÓTANOS |  |  |  |  |
| ***SOTANO 2 |  |  |  |  |
| NUCLEO ESCALERAS 4 |  |  |  |  |
| V.I | 1 | 17.67 |  | 17.67 |
| VESTÍBULOS ASCENSOR CENTRAL |  |  |  |  |
| V.I. (en medio garaje) | 1 | 15.14 |  | 15.14 |
| NUCLEO ESCALERAS 3 |  |  |  |  |
| V.I. | 1 | 12.4 |  | 12.40 |
| ***SOTANO 1 |  |  |  |  |
| NUCLEO ESCALERAS 4 |  |  |  |  |
| V.I | 1 | 17.47 |  | 17.47 |
| V.I. CENTRO DE GARAJE |  |  |  |  |
| V.I. | 1 | 11.88 |  | 11.88 |
| NUCLEO ESCALERAS 3 |  |  |  |  |
| V.I. | 1 | 5.68 |  | 5.68 |
| Subtotal |  |  |  | 228.22 |
| ................................ |  |  |  |  |
| ***** AUDITORIO************ |  |  |  |  |
| PLANTA SÓTANO -1 |  |  |  |  |
| vestíbulo de independencia 1 | 1 | 17.83 |  | 17.83 |
| vestíbulo de independencia 2 | 1 | 10.25 |  | 10.25 |
| pasillo comunicación | 1 | 92.7 |  | 92.70 |
| PLANTA BAJA |  |  |  |  |
| aseos platea M | 1 | 13.19 |  | 13.19 |
| aseos platea F | 1 | 14.39 |  | 14.39 |
| aseos 1 | 1 | 5.4 |  | 5.40 |
| aseos 2 | 1 | 5.58 |  | 5.58 |
| habitación | 1 | 6.2 |  | 6.20 |
| PLANTA PRIMERA |  |  |  |  |
| aseos 1 | 1 | 4.92 |  | 4.92 |
| aseos 2 | 1 | 4.58 |  | 4.58 |
| aseos 3 | 1 | 6.62 |  | 6.62 |
| aseos 4 | 1 | 5.5 |  | 5.50 |
| Subtotal |  |  |  | 187.16 |
| Total |  |  |  | 607.69 |

**E11ETE100** m2 SOLADO GRES EXTRUÍDO ESMALTADO 33X33CM (18/11/2020)
1905.87 m2 × 39.61 (40.83 con costes indirectos) = 77816.67
Solado de baldosa de gres de 33x33 cm (AIIa-AI, según UNE-EN 14411:2016) recibido con mortero de cemento CEM II/B-P 32,5 N y arena de río (M-5), i/cama de 2 cm de arena de río, rejuntado con material cementoso color CG2 para junta de 10 mm según UNE-EN 13888:2009 junta color y limpieza. Según CTE DB-SUA-1 y NTE-RSR-2, con marcado CE y DdP (declaración de prestaciones) según Reglamento (UE) 305/2011, medido en superficie realmente ejecutada.
NOTA: El replanteo y el despiece se ejecutará segun las indicaciones de la D.F en obra, no admitiendose la colocacion de piezas inferiores a media pieza.

| Código | Ud | Descripción | Rendimiento | Precio | Importe |
|---|---|---|---|---|---|
| O01OB090 | h. | Oficial solador, alicatador | 0.329 | 18.5 | 6.09 |
| O01OB100 | h. | Ayudante solador, alicatador | 0.329 | 16 | 5.26 |
| P01AA020 | m3 | Arena de río 0/6 mm. | 0.02 | 13.770246293313 | 0.28 |
| P08EXG130 | m2 | Baldosa gres 33x33 cm natural (material) | 1.1 | 19.6803520009 | 21.65 |
| A02A021 | m3 | MORTERO CEMENTO M-5 ELAB. A MANO SEMISECO (material; 18/11/2020) | 0.05 | 59.86 | 2.99 |
| P01FJ006 | kg | Junta cementosa mejorada color 2-15 mm CG2 | 1.4 | 2.1000375610717 | 2.94 |
| %0050 | % | Medios auxiliares | 0.5 % | 39.21 | 0.20 |
| %PM01 | % | Pequeño material | 0.5 % | 39.41 | 0.20 |
|  |  | Total |  |  | 39.61 |

Claves: areno, esmalte, gres, solado, medición, baldosa, ejecución, cemento, mortero, material, marco, extruido, círculo, río, limpieza, color, superficie, junta

| Medición | Uds. | Largo | Parcial |
|---|---|---|---|
| ****CONSERVATORIO**** |  |  |  |
| *** CUARTOS INSTALACIONES |  |  |  |
| ***SOTANO 2 |  |  |  |
| NUCLEO ESCALERAS 4 |  |  |  |
| cuarto extraccion | 1 | 33.94 | 33.94 |
| almacen disponible 01 | 1 | 10.99 | 10.99 |
| C. colectores geotermia 2 | 1 | 25.23 | 25.23 |
| pasillo | 1 | 7.43 | 7.43 |
| aseo 1 | 1 | 5.4 | 5.40 |
| aseo 2 | 1 | 6.49 | 6.49 |
| NUCLEO ESCALERAS 3 |  |  |  |
| instalacion geotermia | 1 | 37.58 | 37.58 |
| pasillo | 1 | 7.15 | 7.15 |
| ZONA AUDITORIO |  |  |  |
| cuarto hidrico | 1 | 31.36 | 31.36 |
| incendios | 1 | 32.92 | 32.92 |
| V.I. | 1 | 7.94 | 7.94 |
| almacen disponible | 1 | 24.89 | 24.89 |
| almacen disponible | 1 | 19.55 | 19.55 |
| pasillo | 1 | 6.3 | 6.30 |
| pasillo | 1 | 47.98 | 47.98 |
| V.I. | 1 | 13.02 | 13.02 |
| pasillo | 1 | 31.31 | 31.31 |
| almacen disponible | 1 | 27.17 | 27.17 |
| almacen disponible | 1 | 31.82 | 31.82 |
| almacen disponible | 1 | 42.05 | 42.05 |
| almacen disponible | 1 | 42.82 | 42.82 |
| almacen disponible | 1 | 43.72 | 43.72 |
| V.I. | 1 | 8.55 | 8.55 |
| ***SOTANO 1 |  |  |  |
| NUCLEO ESCALERAS 4 |  |  |  |
| cuarto extraccion sotano 1 | 1 | 81.92 | 81.92 |
| baño 1 | 1 | 4.93 | 4.93 |
| baño 2 | 1 | 6.61 | 6.61 |
| telecom | 1 | 17.83 | 17.83 |
| pasillo | 1 | 6.18 | 6.18 |
| cuarto limpieza | 1 | 5.73 | 5.73 |
| NUCLEO ESCALERAS 3 |  |  |  |
| instalacion geotermica | 1 | 37.63 | 37.63 |
| ZONA AUDITORIO |  |  |  |
| pasillo | 1 | 4.85 | 4.85 |
| pasillo | 1 | 52.32 | 52.32 |
| instalacion aire primario | 1 | 59.11 | 59.11 |
| almacen disponible | 1 | 24.53 | 24.53 |
| almacen disponible | 1 | 22.65 | 22.65 |
| almacen disponible | 1 | 28.61 | 28.61 |
| V.I. | 1 | 7.27 | 7.27 |
| almacen disponible | 1 | 19.04 | 19.04 |
| pasillo | 1 | 12.6 | 12.60 |
| pasillo | 1 | 25.42 | 25.42 |
| CPD | 1 | 19.84 | 19.84 |
| pasillo | 1 | 14.82 | 14.82 |
| CGBT | 1 | 33.79 | 33.79 |
| centro transformacion | 1 | 38.81 | 38.81 |
| cuarto 1 centro trans | 1 | 10.99 | 10.99 |
| cuarto 2 centro trans | 1 | 9.61 | 9.61 |
| g electrogeno | 1 | 29.54 | 29.54 |
| V.I. | 1 | 8.48 | 8.48 |
| pasillo escaleras 3.2 | 1 | 33.93 | 33.93 |
| cuarto limpieza | 1 | 8.6 | 8.60 |
| V.I. | 1 | 7.43 | 7.43 |
| pasillo | 1 | 51 | 51.00 |
| almacen auditorio | 1 | 41.26 | 41.26 |
| almacén | 1 | 19.82 | 19.82 |
| almacén | 1 | 19.8 | 19.80 |
| almacén | 1 | 21.03 | 21.03 |
| almacén | 1 | 19.3 | 19.30 |
| almacén | 1 | 11.5 | 11.50 |
| V.I. | 1 | 11.9 | 11.90 |
| .................... |  |  |  |
| **** AUDITORIO*********** |  |  |  |
| PLANTA SÓTANO -1 |  |  |  |
| almacén auditorio 1 | 1 | 31.49 | 31.49 |
| almacén auditorio 2 | 1 | 24 | 24.00 |
| almacén auditorio 3 | 1 | 24.4 | 24.40 |
| almacén auditorio 4 | 1 | 36.31 | 36.31 |
| rampa 1 | 1 | 4.16 | 4.16 |
| rampa 2 | 1 | 4.36 | 4.36 |
| galerías 1 | 1 | 42.91 | 42.91 |
| galerías 2 | 1 | 43.78 | 43.78 |
| área de instalaciones 1 | 1 | 159.76 | 159.76 |
| área de instalaciones 2 | 1 | 13.37 | 13.37 |
| PLANTA BAJOCUBIERTA |  |  |  |
| área | 1 | 147.04 | 147.04 |
| Subtotal |  |  | 1905.87 |
| Total |  |  | 1905.87 |

**ERSA.3cbd** m2 GRES 30X30 ANTIDESLIZANTE CLASE 3 MC JNT MIN RG (12/02/2019)
48.37 m2 × 26.59 (27.41 con costes indirectos) = 1325.82
Pavimento cerámico con junta mínima (1.5 - 3mm) realizado con baldosa de gres esmaltado monocolor con superficie antideslizante CLASE 3, para pies descalzos, de 30x30cm, colores a elegir por la DF, recibido con adhesivo C1 TE s/EN-12004 Ibersec Tile porcelánico, aplicado en toda la superficie con llana dentada, i/rejuntado con lechada de cemento blanco BL 22,5 X y limpieza, s/NTE-RSR-2, incluso cortes y limpieza, según Guía de la Baldosa Cerámica.
NOTA: El replanteo y el despiece se ejecutará segun las indicaciones de la D.F en obra, no admitiendose la colocacion de piezas inferiores a media pieza.

| Código | Ud | Descripción | Rendimiento | Precio | Importe |
|---|---|---|---|---|---|
| O01OA030 | h. | Oficial primera | 0.282 | 18.5 | 5.22 |
| O01OA070 | h | Peón ordinario | 0.212 | 14.5 | 3.07 |
| PRRB.2cb | m2 | Gres esm 30x30cm mcol (material) | 1.05 | 14.860265789298 | 15.60 |
| P01FA405 | kg | Adhesivo cementoso porcelánico s/varios C1TE (material) | 4.2 | 0.530009479699 | 2.23 |
| A01L090 | m3 | LECHADA CEM. BLANCO BL 22,5 X (material; 18/11/2020) | 0.001 | 82.32 | 0.08 |
| %0100 | % | Medios auxiliares | 1 % | 26.20 | 0.26 |
| %PM01 | % | Pequeño material | 0.5 % | 26.46 | 0.13 |
|  |  | Total |  |  | 26.59 |

| Medición | Uds. | Largo | Parcial |
|---|---|---|---|
| ***SOTANO 1 |  |  |  |
| ** vestuarios |  |  |  |
| aseos vestuarios personal fem | 1 | 15.73 | 15.73 |
| baño 1 | 1 | 2.19 | 2.19 |
| baño 2 PMR | 1 | 4.75 | 4.75 |
| aseos vestuarios personal masc | 1 | 20 | 20.00 |
| baño | 1 | 5.7 | 5.70 |
| Subtotal |  |  | 48.37 |
| Total |  |  | 48.37 |

**E11CTP040** ml PELDAÑEADO H-T PIEDRA ARTIFICIAL I/ZANQUIN REBAJADO (25/07/2006)
257.98 ml × 50.5 (52.06 con costes indirectos) = 13430.44
Conjunto de peldaño de una pieza de huella y tabica de piedra artificial prefabricada de 3-2 cm de espesor respectivamente, según planos, con acabado pulido y rayado antideslizante realizado con corte de radial en borde de huella, recibido con adhesivo especial para placas de piedra natural MasterTile NTS 440 de Basf o similar (clasificación C2TE según EE 12004) mezclado con aditivo líquido MasterTile A 200 de Basf o equivalente; incluso p.p. de zanquín de piedra artificial terrazo microchina de espesor rebajado y misma altura que la tabica, colocado con adhsivo de las mismas características que el peldañeado, repaso y rejuntado del conjunto con mortero MasterTile CR 730 TIX de Basf o equivalente (clasificación CE2 según EN 13888) y limpieza; construido según NTE/RSR. Medido según la longitud de la arista de intersección entre huella y tabica. Conforme a CTE DB SUA.

| Código | Ud | Descripción | Rendimiento | Precio | Importe |
|---|---|---|---|---|---|
| O01OA030 | h. | Oficial primera | 0.339 | 18.5 | 6.27 |
| O01OA070 | h | Peón ordinario | 0.339 | 14.5 | 4.92 |
| P08TP120 | m | Peldaño piedra artificial 1 pieza e=3 cm (material) | 1.05 | 16.880301919471 | 17.72 |
| PEL.02 | m | Rayado borde huella | 1 | 2.8200504391534 | 2.82 |
| A01L090 | m3 | LECHADA CEM. BLANCO BL 22,5 X | 0.001 | 82.32 | 0.08 |
| A10B010 | m2 | ADHESIVO P/MÁRMOL-PIEDRA MASTERTILE NTS 440 + ADITIVO MASTERTILE A 200 (material) | 0.7 | 7.74 | 5.42 |
| P01FJ110 | kg | Mortero epoxi juntas MasterTile CR 730 TIX (material) | 0.6 | 10.580189236256 | 6.35 |
| P08TP110 | u | Zanquín terrazo Microchina rebajado h=tabica (material) | 1.05 | 5.4100967644751 | 5.68 |
| %0200 | % | Medios auxiliares | 2 % | 49.26 | 0.99 |
| %PM01 | % | Pequeño material | 0.5 % | 50.25 | 0.25 |
|  |  | Total |  |  | 50.5 |

Claves: areno, blanco, lechada, terrazo, mortero, zanquín, limpieza, medición, peldaño, cemento

| Medición | Uds. | Largo | Parcial |
|---|---|---|---|
| *** ESCALERAS BAJO RASANTE |  |  |  |
| -- CONSERVATORIO |  |  |  |
| - Escalera C3.1 |  |  |  |
| Sótano -2 a sótano -1 | 27 | 1.2 | 32.40 |
| Sótano -1 a PB | 26 | 1.2 | 31.20 |
| - Escalera C4 |  |  |  |
| Sótano -2 a sótano -1 | 26 | 1.2 | 31.20 |
| Sótano -1 a PB | 32 | 1.2 | 38.40 |
| --Area instalaciones banana |  |  |  |
| - Escalera A3.1 |  |  |  |
| Sótano -2 a sótano -1 | 27 | 1.2 | 32.40 |
| - Escalera A4.1 |  |  |  |
| Sótano -2 a sótano -1 | 27 | 1.2 | 32.40 |
| Subtotal |  |  | 198.00 |
| -- AUDITORIO |  |  |  |
| PLANTA SÓTANO -1 |  |  |  |
| escalera A4.2 (1) | 6 | 1.2 | 7.20 |
| escalera A4.2 (1) | 10 | 1.2 | 12.00 |
| escalera A5.1(1) | 5 | 0.68 | 3.40 |
| escalera A5.1(2) | 11 | 0.78 | 8.58 |
| PLANTA PRIMERA |  |  |  |
| escalera A5.2 | 18 | 0.8 | 14.40 |
| Subtotal |  |  | 45.58 |
| -Escaleras conexión conservatorio-auditorio (sótano -1) | 12 | 1.2 | 14.40 |
| Subtotal |  |  | 14.40 |
| Total |  |  | 257.98 |

**E11CTP040BN** m2 SOLADO MESETAS PIEZA HUELLA TERR. MICRO (25/07/2006)
90.01 m2 × 63.44 (65.39 con costes indirectos) = 5885.75
Solado en mesetas de escalera con piezas de huella de peldaño de terrazo microchina de las mismas caractarísticas al peldañeado de escaleras, recibidas con mortero de cemento CEM II/B-P 32,5 N y arena de miga (M-5), i/rejuntado con lechada de cemento blanco BL 22,5 X , eliminación de restos y limpieza, s/NTE-RSR-21 y NTE-RSR-26, medido en su longitud.

| Código | Ud | Descripción | Rendimiento | Precio | Importe |
|---|---|---|---|---|---|
| O01OA030 | h. | Oficial primera | 0.137 | 18.5 | 2.53 |
| O01OA070 | h | Peón ordinario | 0.137 | 14.5 | 1.99 |
| P08TP020 | m. | Peldaño terrazo microchina h/t (material) | 3.333 | 16.880301919471 | 56.26 |
| A02A080 | m3 | MORTERO CEMENTO M-5 | 0.016 | 63.84 | 1.02 |
| A01L090 | m3 | LECHADA CEM. BLANCO BL 22,5 X | 0.001 | 82.32 | 0.08 |
| %0200 | % | Medios auxiliares | 2 % | 61.88 | 1.24 |
| %PM01 | % | Pequeño material | 0.5 % | 63.12 | 0.32 |
|  |  | Total |  |  | 63.44 |

Claves: areno, blanco, lechada, terrazo, mortero, zanquín, limpieza, medición, peldaño, cemento

| Medición | Uds. | Largo | Ancho | Parcial |
|---|---|---|---|---|
| Subtotal: *****CONSERVATORIO**** |  |  |  | 0.00 |
| *** ESCALERAS BAJO RASANTE |  |  |  |  |
| -- CONSERVATORIO |  |  |  |  |
| - Escalera C3.1 |  |  |  |  |
| - Meseta sótano -2 a sotano -1 | 2 | 3.21 | 1.2 | 7.70 |
| - Meseta sótano -1 a PB | 2 | 3.21 | 1.2 | 7.70 |
| - Escalera C4 |  |  |  |  |
| - Meseta sótano -2 a sotano -1 | 2 | 2.6 | 1.2 | 6.24 |
| - Meseta sótano -1 a PB | 2 | 2.6 | 1.2 | 6.24 |
| -- AUDITORIO |  |  |  |  |
| - Escalera A3.1 |  |  |  |  |
| Meseta sótano -2 a sotano -1 | 1 | 4.75 |  | 4.75 |
|  | 1 | 2.4 | 1.66 | 3.98 |
| - Escalera A4.1 |  |  |  |  |
| Meseta sótano -2 a sotano -1 | 1 | 3.91 |  | 3.91 |
|  | 1 | 3.1 |  | 3.10 |
| Subtotal |  |  |  | 43.62 |
| .... |  |  |  |  |
| ******AUDITORIO***** |  |  |  |  |
| PLANTA SÓTANO -1 |  |  |  |  |
| escalera A4.2 | 1 | 16.26 |  | 16.26 |
| escalera A5.1 | 1 | 2.73 |  | 2.73 |
| PLANTA BAJA |  |  |  |  |
| escalera A4.2 | 1 | 10.35 |  | 10.35 |
| escalera A5.1 | 1 | 6.81 |  | 6.81 |
| PLANTA PRIMERA |  |  |  |  |
| escalera A5.2 | 1 | 1.99 |  | 1.99 |
| PLANTA BAJOCUBIERTA |  |  |  |  |
| ESCALERA A5.2 | 1 | 2.16 |  | 2.16 |
| Subtotal |  |  |  | 40.30 |
| -Escaleras conexión conservatorio-auditorio (sótano -1) | 2 | 2.1 | 1.45 | 6.09 |
| Subtotal |  |  |  | 6.09 |
| Total |  |  |  | 90.01 |

**ERSW24aan** m2 FELPUDO AC.INOX Y CAUCHO (25/07/2006)
56.6 m2 × 238.61 (245.96 con costes indirectos) = 13921.34
Alfombra de entrada modelo DIPLOMT 522 S/5G de EMCO o equivalente de 27 mm de espesor, formada por perfiles soporte de acero inoxidable de dimensiones 27x27 mm, separados 5 mm entre sí, provistos de tiras de caucho acanalado de 27 mm de ancho, resistentes a la intemperie e imputrescibles, colocado empotrado en pavimento, incluso formación de rebaje, capa de mortero para formación de base y marco de angulares de aluminio de 30 mm de altura, completamente montado y terminado.

| Código | Ud | Descripción | Rendimiento | Precio | Importe |
|---|---|---|---|---|---|
| O01OA030 | h. | Oficial primera | 0.235 | 18.5 | 4.35 |
| O01OA070 | h | Peón ordinario | 0.235 | 14.5 | 3.41 |
| P08EMCO | m2 | Alfombra EMCO DIPLOMT 522 S/5G o equivalente (material) | 1 | 212.06379295279 | 212.06 |
| P13WW070n | m. | Angular alumino 100mm (material) | 2 | 5.6501010571691 | 11.30 |
| P01MC045 | m3 | Mortero cemento gris CEM-II/B-P 32,5 N M-5 | 0.03 | 54.700978376486 | 1.64 |
| %0200 | % | Medios auxiliares | 2 % | 232.76 | 4.66 |
| %PM01 | % | Pequeño material | 0.5 % | 237.42 | 1.19 |
|  |  | Total |  |  | 238.61 |

| Medición | Uds. | Largo | Parcial |
|---|---|---|---|
| *** CONSERVATORIO |  |  |  |
| - Cortavientos | 1 | 14.8 | 14.80 |
| - Puerta lateral izquierdo | 1 | 3.8 | 3.80 |
| - Puerta lateral derecho | 1 | 6.77 | 6.77 |
| ... |  |  |  |
| *** AUDITORIO |  |  |  |
| - Cortavientos acceso principal | 1 | 15.7 | 15.70 |
| - Cortavientos acceso lateral izquierdo | 1 | 15.53 | 15.53 |
| Subtotal |  |  | 56.60 |
| Total |  |  | 56.6 |

**E11CCT040** m2 PAVIMENTO CONTINUO CUARZO GRIS E=7CM (18/11/2020)
3354.75 m2 × 21.57 (22.23 con costes indirectos) = 74576.09
Pavimento continuo cuarzo gris SEMIPULIDO DE 7 cm de espesor, realizado con hormigón HM-25/P/20/IIa, de consistencia plástica, tamaño máximo del árido 10 mm, con fibras de polipropileno en una dosificación de 600gr/m3, sobre solera de hormigón o forjado, sin incluir éstos, con acabado monolítico incorporando 3 kg/m2. de cuarzo y 1,5 kg. de cemento CEM II/A-P 32,5 R, y tono en masa a elegir por la D.F, incluso replanteo de pavimento, encofrado y desencofrado, colocación del hormigón, regleado y nivelado de solera, fratasado mecánico, incorporación capa de rodadura, alisado y pulimentado, curado del hormigón, colocación de lámina de poliestireno expandido de 1 cm de espesor en encuentro con elementos verticales, aserrado general de juntas de retracción formando pastillas de superficie máxima 25m2, aserrado de juntas en forma de rombo en contorno de pilares, arquetas y otros huecos, sellado de las mismas con masilla de poliuretano de elasticidad permanente, tipo Sikaflex o similars/NTE-RSC, se incluye en la unidad la p.p. de formación de canaleta de drenaje in situ de 10cm de diámetro realizada a media caña con mortero hidraúlico impermeabilizante, en el perímeto de encuentro del pavimento con la pantalla de pilotes, dando pendiente hacia sumideros, incluidos medios auxiliares y material necesario para su correcta ejecución y funcionamiento, totalmente terminada y conexionada.

| Código | Ud | Descripción | Rendimiento | Precio | Importe |
|---|---|---|---|---|---|
| O01OA030 | h. | Oficial primera | 0.202 | 18.5 | 3.74 |
| O01OA070 | h | Peón ordinario | 0.02 | 14.5 | 0.29 |
| M01HBS010 | h | Bombeo hormigon hasta 40m3 pluma 36 m | 0.024 | 126.5 | 3.04 |
| M11HR010 | h | Regla vibrante eléctrica 230V a=2000mm (maquinaria) | 0.019 | 2.1200379187962 | 0.04 |
| M11HF010 | h | Fratasadora de hormigón gasolina (maquinaria) | 0.028 | 8.4801516751847 | 0.24 |
| M11HC040 | m | Corte c/sierra disco hormig.fresco (maquinaria) | 0.047 | 5.0500903254343 | 0.24 |
| P01HM150 | m3 | Hormigón HM-25/P/20/IIa central (material) | 0.07 | 56.691013970073 | 3.97 |
| P01DW280 | kg | Fibra polipropileno (material) | 0.042 | 10.610189772843 | 0.45 |
| P01AA915 | kg | Arena cuarzo seleccionada color 0,8-1,4 mm (material) | 3 | 1.9600350570002 | 5.88 |
| P08FR316 | m. | Sellado de juntas 4 mm. (material) | 0.3 | 4.3400776262148 | 1.30 |
| P01MEH020 | kg | Mortero hidraúlico impermeabilizante (material) | 1.5 | 1.4400257561634 | 2.16 |
| P01DW050 | m3 | Agua | 0.005 | 0.9900177073624 | 0.00 |
| %0050 | % | Medios auxiliares | 0.5 % | 21.35 | 0.11 |
| %PM01 | % | Pequeño material | 0.5 % | 21.46 | 0.11 |
|  |  | Total |  |  | 21.57 |

Claves: ejecución, mecánico, solera, elástico, color, diamante, natural, curado, hormigón, masilla, fratasado, retracción, desencofrante, líquido, continuo, superficie, gris, replanteo, encofrar, medición, disco, pavimentación, forjado, capa, nivel, alisador, cuarzo, incoloro, junta, pulir

| Medición | Uds. | Largo | Parcial |
|---|---|---|---|
| *** PAVIMENTO GARAJE |  |  |  |
| -- SÓTANO -2 |  |  |  |
| garaje | 1 | 1874.32 | 1874.32 |
| **a descontar pilares | -29 | 0.16 | -4.64 |
| **a descontar pilares | -5 | 0.3 | -1.50 |
| **a descontar pilares | -6 | 0.41 | -2.46 |
| **a descontar v.i. | -1 | 30.54 | -30.54 |
| -- SÓTANO -1 |  |  |  |
| garaje | 1 | 1641.27 | 1641.27 |
| **a descontar pilares | -14 | 0.16 | -2.24 |
| **a descontar pilares | -5 | 0.3 | -1.50 |
| **a descontar pilares | -3 | 0.41 | -1.23 |
| **a descontar pilares | -5 | 0.09 | -0.45 |
| **a desconatr V.I | -1 | 116.28 | -116.28 |
| Subtotal |  |  | 3354.75 |
| Total |  |  | 3354.75 |

**2·1·U04VCH160n** m2 PAVIMENTO HORMIGON RAYADO E=10 CM. (18/11/2020)
297.85 m2 × 33.87 (34.91 con costes indirectos) = 10397.94
Pavimento continuo de hormigón HA-25/P/20/I, de 10 cm de espesor, armado con mallazo de acero 15x15x6, endurecido y enriquecido superficialmente y con acabado rayado en relieve mediante cepillo, sobre firme no incluido en el presente precio, i/preparación de la base, extendido, regleado, vibrado, aplicación de aditivos, impresión curado, p.p. de juntas, lavado con agua a presión y aplicación de resinas de acabado, todo ello con productos de calidad. Componentes del hormigón con marcado CE y DdP (Declaración de prestaciones) según Reglamento (UE) 305/2011.

| Código | Ud | Descripción | Rendimiento | Precio | Importe |
|---|---|---|---|---|---|
| O01OA030 | h. | Oficial primera | 0.377 | 18.5 | 6.97 |
| O01OA060 | h | Peón especializado | 0.753 | 15.5 | 11.67 |
| M01HBS010 | h | Bombeo hormigon hasta 40m3 pluma 36 m | 0.024 | 126.5 | 3.04 |
| M11HR010 | h | Regla vibrante eléctrica 230V a=2000mm | 0.019 | 2.1200379187962 | 0.04 |
| M11HC040 | m | Corte c/sierra disco hormig.fresco | 0.005 | 5.0500903254343 | 0.03 |
| P01HAV360 | m3 | Hormigón HA-25/P/20/I central (material) | 0.105 | 56.531011108277 | 5.94 |
| P03AMQ030 | m2 | Malla electrosoldada B500 SD7T #150x150x6 mm (material) | 1.02 | 2.7800497237044 | 2.84 |
| P07W340 | m2 | Film PE transparente e=0,2 mm (material) | 0.75 | 0.3300059024541 | 0.25 |
| P08XVC090 | l | Resina acabado pavimento hormigón (material) | 0.1 | 5.7501028457915 | 0.58 |
| P06SI170 | m | Sellado poliuretano e=20 mm (material) | 0.5 | 4.0100717237607 | 2.01 |
| %PM020 | % | Pequeño material | 1 % | 33.37 | 0.33 |
| %0050 | % | Medios auxiliares | 0.5 % | 33.70 | 0.17 |
|  |  | Total |  |  | 33.87 |

Relación comercial: ADMON: Conselleria, 32.44, Alicante, 35.44, Andalucía, 34.84, Aragón, 35.7, Asturias, 37.25, Baleares, 34.12, Canarias, 33.59, Cantabria, 34.39, Castellón, 33.5, Castilla - La Manc, 33.36, Castilla y León, 34.42, Cataluña, 36.43, Comunitat Valencia, 34.51, Extremadura, 33.34, Galicia, 34.28, Madrid (Comunidad, 37.09, Murcia (Región), 34.23, Navarra (Comunidad, 36.46, País Vasco, 37.94, Rioja, La, 35.48, Valencia, 34.02

| Medición | Uds. | Largo | Ancho | Parcial |
|---|---|---|---|---|
| ***SOTANO 2 |  |  |  |  |
| rampa | 1 | 27.65 | 5 | 138.25 |
| ***SOTANO 1 |  |  |  |  |
| rampa | 1 | 26.6 | 6 | 159.60 |
| Subtotal |  |  |  | 297.85 |
| Total |  |  |  | 297.85 |

**E11RAM210** m2 PARQUET ROBLE INDUSTRIAL (18/11/2020)
1015.31 m2 × 42.36 (43.66 con costes indirectos) = 44328.43
Parquet de roble tipo industrial formado por tablillas de 11x1x2.5 cm, suministrado en baldosas, categoría natural (según UNE-EN 14761:2006+A1:2008), colocado con pegamento, acuchillado, lijado y tres manos de barniz de poliuretano de dos componentes P-6/8, según CTE DB-SUA-1, NTE-RSR-12 y NTE-RSR-27, i/p.p. de recortes y p.p. de rodapié aluminio en sistema clipado de las mismas características que el rodapié del resto del centro. Materiales con marcado CE y DdP (Declaración de prestaciones) según Reglamento (UE) 305/2011, medida la superficie ejecutada. Resistencia al fuego según UNE 23-727-90, Resistencia a la abrasión según UNE EN 438-2, Comportamiento al rayado según EN 438-2. Con grado de resbaladicidad 1 según norma UNE 41901:2017

| Código | Ud | Descripción | Rendimiento | Precio | Importe |
|---|---|---|---|---|---|
| O01OA030 | h. | Oficial primera | 0.352 | 18.5 | 6.51 |
| O01OA070 | h | Peón ordinario | 0.212 | 14.5 | 3.07 |
| P08MQ100 | m2 | Parquet roble indust. 11x1x2,5 (material) | 1.05 | 15.27027312265 | 16.03 |
| P08MA010 | kg | Pegamento s/madera (material) | 1.1 | 1.7300309431686 | 1.90 |
| P24MB060 | l | Acuchillado y Barniz poliuretano (material) | 0.9 | 10.710191561466 | 9.64 |
| E11CTP11RAn | ml | RODAPIE SEMITUBO ALUMINIO 12X0.5CM SIST. CLIPADO | 0.4 | 11.98 | 4.79 |
| %0050 | % | Medios auxiliares | 0.5 % | 41.94 | 0.21 |
| %PM01 | % | Pequeño material | 0.5 % | 42.15 | 0.21 |
|  |  | Total |  |  | 42.36 |

| Medición | Uds. | Largo | Parcial |
|---|---|---|---|
| Subtotal: *** AUDITORIO |  |  | 0.00 |
| PLANTA SÓTANO -1 |  |  |  |
| foso de orquesta | 1 | 26.54 | 26.54 |
| PLANTA BAJA |  |  |  |
| platea | 1 | 289.56 | 289.56 |
| palco 1 | 1 | 35.7 | 35.70 |
| palco 2 | 1 | 36.22 | 36.22 |
| escenario | 1 | 335.56 | 335.56 |
| ENTREPLANTA |  |  |  |
| palco 1 | 1 | 34.09 | 34.09 |
| palco 2 | 1 | 34.46 | 34.46 |
| PLANTA PRIMERA |  |  |  |
| sala de grabación | 1 | 15.11 | 15.11 |
| platea | 1 | 129.76 | 129.76 |
| palco 1 | 1 | 4.92 | 4.92 |
| palco 1 | 1 | 33.97 | 33.97 |
| palco 2 | 1 | 5.01 | 5.01 |
| palco 2 | 1 | 34.41 | 34.41 |
| Subtotal |  |  | 1015.31 |
| Total |  |  | 1015.31 |

**E11RAM210pn** ml REVEST. PELDAÑO PARQUET ROBLE INDUSTRIAL +PLETINA ACERO NEGRO (18/11/2020)
6.39 ml × 16.17 (16.67 con costes indirectos) = 106.52
Revestimiento de peldaño de Parquet de roble tipo industrial formado por tablillas de 11x1x2.5 cm, suministrado en baldosas, categoría natural (según UNE-EN 14342:2013), colocado con pegamento, acuchillado, lijado y tres manos de barniz de poliuretano de dos componentes, con formación de tabica mediante pletina de acero negro de espesor 6mm, plegada en el borde del peldaño para formación de borde, según detalles en planos, según CTE DB-SUA-1, NTE-RSR-12 y NTE-RSR-27, i/p.p. de recortes. Materiales con marcado CE y DdP (Declaración de prestaciones) según Reglamento (UE) 305/2011, medida la superficie ejecutada.

| Código | Ud | Descripción | Rendimiento | Precio | Importe |
|---|---|---|---|---|---|
| O01OA030 | h. | Oficial primera | 0.156 | 18.5 | 2.89 |
| O01OA070 | h | Peón ordinario | 0.094 | 14.5 | 1.36 |
| P08MQ100 | m2 | Parquet roble indust. 11x1x2,5 | 0.42 | 15.27027312265 | 6.41 |
| P08MA010 | kg | Pegamento s/madera | 0.44 | 1.7300309431686 | 0.76 |
| P24MB060 | l | Acuchillado y Barniz poliuretano | 0.36 | 10.710191561466 | 3.86 |
| P13TP130n | m | Pletina acero 20/6 mm (material) | 1 | 0.730013056944 | 0.73 |
| %0050 | % | Medios auxiliares | 0.5 % | 16.01 | 0.08 |
| %PM01 | % | Pequeño material | 0.5 % | 16.09 | 0.08 |
|  |  | Total |  |  | 16.17 |

Claves: soporte, ejecución, pavimentación, color, terrazo, estándar, mortero, transparente, hormigón, resina, granulometría, mezcla, continuo, superficie, epoxi, coloreado, imprimación, capa, desbastado, cuarzo, pulir, preparación, acrílico

| Medición | Uds. | Largo | Parcial |
|---|---|---|---|
| **** AUDITORIO*** |  |  |  |
| PLANTA BAJA |  |  |  |
| escalones platea | 3 | 1.08 | 3.24 |
| escalones platea | 3 | 1.05 | 3.15 |
| Subtotal |  |  | 6.39 |
| Total |  |  | 6.39 |

**ERSW26** ml JUNTA DE DILATACIÓN TOFFOLO SUELOS (12/02/2019)
6 ml × 8.3 (8.56 con costes indirectos) = 51.36
Tapajuntas de perfiles de aluminio, en juntas de dilatación en suelos de JUNTAS TOFFOLO, o equivalente compuesto por goma elastomérica co-extrusionada e insertada en perfiles de aluminio, modelo GTWF-25 (SUELO-SUELO) , incluso p.p. de fijaciones y medios auxiliares, para colocar previo al pavimento.

| Código | Ud | Descripción | Rendimiento | Precio | Importe |
|---|---|---|---|---|---|
| O01OA030 | h. | Oficial primera | 0.019 | 18.5 | 0.35 |
| PRWW.3an | m | Junta htal TOFFOLO gtwf-25 o equivalente (material) | 1 | 7.8301400491387 | 7.83 |
| %0100 | % | Medios auxiliares | 1 % | 8.18 | 0.08 |
| %PM01 | % | Pequeño material | 0.5 % | 8.26 | 0.04 |
|  |  | Total |  |  | 8.3 |

| Medición | Uds. | Largo | Parcial |
|---|---|---|---|
| *** JD conexión auditorio-conservatorio | 1 | 6 | 6.00 |
| Total |  |  | 6 |

**E11EBB050** m2 SOLADO BALDOSA BARRO Y AZULEJO 20X20X2CM C/RODAPIÉ (18/11/2020)
110 m2 × 60.68 (62.55 con costes indirectos) = 6880.50
Solado de baldosa mecánica de barro cocido prensada de 20x20x2 cm. (AIIb 2ª-AIII, s/UNE-EN-14411:2013) recibida con mortero de cemento CEM II/B-P 32,5 N y arena de río (M-5), i/cama de 2 cm. de arena de río, formando despiece imitación al existente, con azulejo blanco de dimensiones 5x5cm incluido, p.p. de rodapié del mismo material de 40x10 cm., piezas de borde especiales, etc. i/rejuntado con lechada de cemento CEM II/B-P 32,5 N 1/2 y limpieza, s/NTE-RSR-2, con marcado CE y DdP (declaración de prestaciones) según Reglamento UE 305/2011, medido en superficie realmente ejecutada.
NOTA: El replanteo y el despiece se ejecutará segun las indicaciones de la D.F en obra, no admitiendose la colocacion de piezas inferiores a media pieza.

| Código | Ud | Descripción | Rendimiento | Precio | Importe |
|---|---|---|---|---|---|
| O01OB090 | h. | Oficial solador, alicatador | 0.518 | 18.5 | 9.58 |
| O01OB100 | h. | Ayudante solador, alicatador | 0.518 | 16 | 8.29 |
| O01OA070 | h | Peón ordinario | 0.235 | 14.5 | 3.41 |
| P01AA020 | m3 | Arena de río 0/6 mm. | 0.02 | 13.770246293313 | 0.28 |
| P08EXB050 | m2 | Baldosa barro 20x20x2 cm mecánica (material) | 1.1 | 27.0704841801 | 29.78 |
| P08EXP240 | m | Rodapié barro 40x10 cm (material) | 1.15 | 4.7100842441179 | 5.42 |
| A02A080 | m3 | MORTERO CEMENTO M-5 | 0.05 | 63.84 | 3.19 |
| A01L020 | m3 | LECHADA CEMENTO 1/2 CM II/B-P 32,5 N (material; 18/11/2020) | 0.002 | 67.44 | 0.13 |
| %0050 | % | Medios auxiliares | 0.5 % | 60.08 | 0.30 |
| %PM01 | % | Pequeño material | 0.5 % | 60.38 | 0.30 |
|  |  | Total |  |  | 60.68 |

Claves: baldosa, junta, superficie, solado, mortero, cemento, areno, medición, río, rodapié, círculo, marco, limpieza, lechada, material, prensado, mecánico, ejecución

| Medición | Uds. | Largo | Parcial |
|---|---|---|---|
| *** TERRAZAS PLANTA PRIMERA |  |  |  |
| -- Galerías laterales palcos | 2 | 40.45 | 80.90 |
| -- Terrazas vestíbulo planta 1 | 2 | 14.55 | 29.10 |
| Subtotal |  |  | 110.00 |
| Total |  |  | 110 |

**E11JR010** m. REMATE SUELOS PERFIL ALUMINIO (25/07/2006)
16.24 m. × 6.03 (6.22 con costes indirectos) = 101.01
Remate de union de juntas de solado con perfil de aluminio anodizado natural de SCHLÜTER SYSTEMS, o equivalente recibido con adhesivo i/alisado y limpieza, s/NTE-RSF, medido en su longitud.

| Código | Ud | Descripción | Rendimiento | Precio | Importe |
|---|---|---|---|---|---|
| O01OA070 | h | Peón ordinario | 0.009 | 14.5 | 0.13 |
| P08WB010 | m. | Perfil aluminio anodiz. natural 14x40mm (material) | 1.04 | 5.1800926506435 | 5.39 |
| P08MA020 | kg | Adhesivo contacto | 0.1 | 3.6000643904086 | 0.36 |
| %0200 | % | Medios auxiliares | 2 % | 5.88 | 0.12 |
| %PM01 | % | Pequeño material | 0.5 % | 6.00 | 0.03 |
|  |  | Total |  |  | 6.03 |

| Medición | Uds. | Largo | Parcial |
|---|---|---|---|
| *** CONSERVATORIO |  |  |  |
| ***PLANTA BAJA |  |  |  |
| distribuidor camerinos | 1 | 0.9 | 0.90 |
| vestíbulo aseos prof | 1 | 0.93 | 0.93 |
| aseos alumnos | 2 | 0.83 | 1.66 |
| almacen instrumentos | 1 | 0.93 | 0.93 |
| conserjeria | 1 | 0.975 | 0.98 |
| CGD | 1 | 0.93 | 0.93 |
| secretaria | 1 | 1.64 | 1.64 |
| cuarto limp | 1 | 0.93 | 0.93 |
| *** PLANTA PRIMERA |  |  |  |
| vestíbulo aseos prof | 1 | 0.93 | 0.93 |
| aseos alumnos | 2 | 0.83 | 1.66 |
| .... |  |  |  |
| *** AUDITORIO*** |  |  |  |
| ** PLANTA BAJA |  |  |  |
| - Aseos bajo escalera | 2 | 0.95 | 1.90 |
| - Aseo vestíbulo | 1 | 0.95 | 0.95 |
| ** PLANTA PRIMERA |  |  |  |
| - Aseos vestíbulo | 2 | 0.95 | 1.90 |
| Subtotal |  |  | 16.24 |
| Total |  |  | 16.24 |

**E11CTP11RAn** ml RODAPIE SEMITUBO ALUMINIO 12X0.5CM SIST. CLIPADO (18/11/2020)
1835.41 ml × 11.98 (12.35 con costes indirectos) = 22667.31
Suministro y colocación de rodapié formado por un semitubo de aluminio extrusionado, con acabado anodizado plata mate en forma de "C" , con cantos rectos, de 12 cm de altura y alas de 0.5 cm, colocado mediante sistema clipado al paramento. Las esquinas se realizarán mediante corte a inglete. Totalmente colocado, medido en su longitud.

| Código | Ud | Descripción | Rendimiento | Precio | Importe |
|---|---|---|---|---|---|
| O01OA030 | h. | Oficial primera | 0.06 | 18.5 | 1.11 |
| O01OA070 | h | Peón ordinario | 0.007 | 14.5 | 0.10 |
| P13WW070N | m. | Rodapié anod plata 120 mm (material) | 1.07 | 8.7801570410521 | 9.39 |
| P13WW0701N | m | Rastrel alu clipado (material) | 1.07 | 1.180021105745 | 1.26 |
| %0050 | % | Medios auxiliares | 0.5 % | 11.86 | 0.06 |
| %PM01 | % | Pequeño material | 0.5 % | 11.92 | 0.06 |
|  |  | Total |  |  | 11.98 |

| Medición | Uds. | Largo | Parcial |
|---|---|---|---|
| *** CONSERVATORIO |  |  |  |
| ***PLANTA BAJA |  |  |  |
| **PASILLOS |  |  |  |
| - Pasillo lateral izquierdo |  |  |  |
| Contorno aseos+instalaciones+ cabina 7-8 | 1 | 43.87 | 43.87 |
| Contorno sala usos multiples+cabinas 1-3 | 1 | 20.93 | 20.93 |
| Contorno cabina 4-6 + sala usos multiples | 1 | 20.87 | 20.87 |
| Contorno aula contrabajo+aula formacion 4-3 | 1 | 24.16 | 24.16 |
| - Pasillo lateral derecha |  |  |  |
| Contorno aula coro+aula orquesta | 1 | 44.06 | 44.06 |
| Contorno aula formación 1+ aula percusión | 1 | 20.13 | 20.13 |
| Contorno cabina percusion 4-1 | 1 | 28.6 | 28.60 |
| Contorno camerinos+aseos + basuras | 1 | 22.1 | 22.10 |
| Interior escalera | 1 | 6.36 | 6.36 |
|  | 1 | 5.5 | 5.50 |
| Contorno acceso secretaria | 1 | 8 | 8.00 |
| Contorno acceso conserjería | 1 | 6.2 | 6.20 |
| ** AULAS |  |  |  |
| cabina percusión 1 | 1 | 17.75 | 17.75 |
| **a descontar puerta | -1 | 1 | -1.00 |
| cabina percusión 2 | 1 | 17.65 | 17.65 |
| **a descontar puerta | -1 | 1 | -1.00 |
| cabina percusión 3 | 1 | 17.65 | 17.65 |
| **a descontar puerta | -1 | 1 | -1.00 |
| cabina percusión 4 | 1 | 18.12 | 18.12 |
| **a descontar puerta | -1 | 1 | -1.00 |
| aula percusión | 1 | 38.27 | 38.27 |
| **a descontar puerta | -1 | 1.9 | -1.90 |
| aula from gral 1 | 1 | 23.91 | 23.91 |
| **a descontar puerta | -1 | 0.92 | -0.92 |
|  | -1 | 25.19 | -25.19 |
| aula from gral 2 | 1 | 23.29 | 23.29 |
| **a descontar vidrio | -2 | 25.19 | -50.38 |
| aula from gral 3 | 1 | 23.29 | 23.29 |
| **a descontar puerta | -1 | 1 | -1.00 |
| **a descontar ventanal | -1 | 25.19 | -25.19 |
| aula from gral 4 | 1 | 24.17 | 24.17 |
| **a descontar puerta | -1 | 1 | -1.00 |
| **a descontar ventanal | -1 | 25.19 | -25.19 |
| aula contrabajo | 1 | 31.16 | 31.16 |
| **a descontar puerta | -1 | 1.9 | -1.90 |
| cabina 1 | 1 | 13.98 | 13.98 |
| **a descontar puerta | -1 | -0.92 | 0.92 |
| cabina 2 | 1 | 14.21 | 14.21 |
| **a descontar puerta | -1 | 0.92 | -0.92 |
| cabina 3 | 1 | 14.17 | 14.17 |
| **a descontar puerta | -1 | 0.92 | -0.92 |
| cabina 4 | 1 | 14.26 | 14.26 |
| **a descontar puerta | -1 | -0.92 | 0.92 |
| cabina 5 | 1 | 14.26 | 14.26 |
| **a descontar puerta | -1 | 0.92 | -0.92 |
| cabina 6 | 1 | 14.29 | 14.29 |
| **a descontar puerta | -1 | 0.92 | -0.92 |
| cabina 7 | 1 | 18.51 | 18.51 |
| **a descontar puerta | -1 | 0.92 | -0.92 |
| cabina 8 | 1 | 17.07 | 17.07 |
| **a descontar puerta | -1 | 0.92 | -0.92 |
| sala usos multiples | 1 | 52.4 | 52.40 |
| **a descontar puerta | -2 | 1.9 | -3.80 |
| aula coro | 1 | 43.71 | 43.71 |
| **a descontar puerta | -2 | 1.9 | -3.80 |
| aula orquesta | 1 | 47.01 | 47.01 |
| **a descontar puerta | -2 | 1.9 | -3.80 |
| almacen instrumentos | 1 | 12.26 | 12.26 |
| **a descontar puerta | -1 | 0.92 | -0.92 |
| aula ensayo instrumental | 1 | 32.25 | 32.25 |
| conserjeria | 1 | 13.8 | 13.80 |
| **a descontar puerta | -3 | 0.92 | -2.76 |
|  | -1 | 1.72 | -1.72 |
|  | -1 | 1.95 | -1.95 |
|  | -1 | 3.37 | -3.37 |
| rack | 1 | 9.6 | 9.60 |
| **a descontar puerta | -1 | 0.92 | -0.92 |
| reprografia | 1 | 10.16 | 10.16 |
| **a descontar puerta | -1 | 1 | -1.00 |
| CGD | 1 | 8.64 | 8.64 |
| **a descontar puerta | -1 | 0.92 | -0.92 |
| secretaria | 1 | 21.6 | 21.60 |
| **a descontar puerta | -2 | 0.92 | -1.84 |
| **a descontar puerta | -1 | 1.9 | -1.90 |
|  | -3 | 0.86 | -2.58 |
| archivo | 1 | 16.71 | 16.71 |
| **a descontar puerta | -1 | 0.92 | -0.92 |
| admin | 1 | 14.65 | 14.65 |
| **a descontar puerta | -1 | 0.92 | -0.92 |
|  | -2 | 0.86 | -1.72 |
| ***PLANTA PRIMERA |  |  |  |
| **PASILLOS |  |  |  |
| - Contorno aulas nucleo central instrum1-3,7-11+ a. form genera | 1 | 106.9 | 106.90 |
| - Contorno exterior pasillo | 1 | 193.21 | 193.21 |
| ** AULAS |  |  |  |
| a ens instrum 1 | 1 | 24.76 | 24.76 |
| **a descontar puerta | -1 | 1.9 | -1.90 |
| a ens instrum 2 | 1 | 22.45 | 22.45 |
| **a descontar puerta | -1 | 1.9 | -1.90 |
| aula formacion gral 1 y 6 | 2 | 22.45 | 44.90 |
| **a descontar puerta | -2 | 1.9 | -3.80 |
| a ens instrum 3 | 1 | 23.28 | 23.28 |
| **a descontar puerta | -1 | 1.9 | -1.90 |
| a ens instrum 7 | 1 | 23.33 | 23.33 |
| **a descontar puerta | -1 | 1.9 | -1.90 |
| a ens instrum 8 | 1 | 22.8 | 22.80 |
| **a descontar puerta | -1 | 1.9 | -1.90 |
| a ens instrum 9 | 1 | 22.45 | 22.45 |
| **a descontar puerta | -1 | 1.9 | -1.90 |
| a ens instrum 10 | 1 | 22.45 | 22.45 |
| **a descontar puerta | -1 | 1.9 | -1.90 |
| a ens instrum 11 | 1 | 24.77 | 24.77 |
| **a descontar puerta | -1 | 1.9 | -1.90 |
| aula musica de camara | 1 | 27.18 | 27.18 |
| **a descontar puerta | -1 | 1.9 | -1.90 |
| a ens instrum 4 | 1 | 19.28 | 19.28 |
| **a descontar puerta | -1 | 1.9 | -1.90 |
| a ens instrum 5 | 1 | 19.2 | 19.20 |
| **a descontar puerta | -1 | 1.9 | -1.90 |
| a ens instrum 6 | 1 | 23.21 | 23.21 |
| **a descontar puerta | -1 | 1.9 | -1.90 |
| aula musica de camara | 1 | 31.74 | 31.74 |
| **a descontar puerta | -1 | 1.9 | -1.90 |
| a ens instrum 12 | 1 | 19.4 | 19.40 |
| **a descontar puerta | -1 | 0.92 | -0.92 |
| a ens instrum 13 | 1 | 20 | 20.00 |
| **a descontar puerta | -1 | 0.92 | -0.92 |
| a ens instrum 14 | 1 | 19.38 | 19.38 |
| **a descontar puerta | -1 | 0.92 | -0.92 |
| a ens instrum 15 | 1 | 19.38 | 19.38 |
| **a descontar puerta | -1 | 0.92 | -0.92 |
| a ens instrum 16 | 1 | 19.38 | 19.38 |
| **a descontar puerta | -1 | 0.92 | -0.92 |
| a ens instrum 17 | 1 | 19.38 | 19.38 |
| **a descontar puerta | -1 | 0.92 | -0.92 |
| a ens instrum 18 | 1 | 19.38 | 19.38 |
| **a descontar ventana | -1 | 3.37 | -3.37 |
| **a descontar puerta | -1 | 1 | -1.00 |
| a ens instrum 19 | 1 | 19.38 | 19.38 |
| **a descontar puerta | -1 | 1 | -1.00 |
| a ens instrum 20 | 1 | 19.38 | 19.38 |
| **a descontar puerta | -1 | 1 | -1.00 |
| aula formacion general 7 | 1 | 31.8 | 31.80 |
| **a descontar puerta | -1 | 1.9 | -1.90 |
| a ens instrum 21 | 1 | 18.82 | 18.82 |
| **a descontar puerta | -1 | 1 | -1.00 |
| a ens instrum 22 | 1 | 18.82 | 18.82 |
| **a descontar puerta | -1 | 1 | -1.00 |
| a ens instrum 23 | 1 | 18.82 | 18.82 |
| **a descontar puerta | -1 | 1 | -1.00 |
| a ens instrum 24 | 1 | 18.82 | 18.82 |
| **a descontar puerta | -1 | 1 | -1.00 |
| a ens instrum 25 | 1 | 18.82 | 18.82 |
| **a descontar puerta | -1 | 1 | -1.00 |
| a ens instrum 26 | 1 | 18.82 | 18.82 |
| **a descontar puerta | -1 | 1 | -1.00 |
| a ens instrum 27 | 1 | 18.82 | 18.82 |
| **a descontar puerta | -1 | 1 | -1.00 |
| aula informatica | 1 | 28.7 | 28.70 |
| **a descontar puerta | -2 | 1 | -2.00 |
| biblioteca fonoteca 1 | 1 | 26.64 | 26.64 |
| **a descontar puerta | -2 | 0.92 | -1.84 |
| biblioteca fonoteca 2 | 1 | 25 | 25.00 |
| **a descontar puerta | -1 | 0.92 | -0.92 |
| **a descontar puerta | -1 | 1.9 | -1.90 |
| rack | 1 | 9.5 | 9.50 |
| **a descontar puerta | -1 | 1 | -1.00 |
| pasillo 1 | 1 | 9.3 | 9.30 |
| **a descontar puerta | -2 | 1.9 | -3.80 |
| pasillo 1 | 1 | 9.4 | 9.40 |
| **a descontar puerta | -2 | 0.92 | -1.84 |
| **a descontar puerta | -1 | 1.9 | -1.90 |
| pasillo 2 | 1 | 14.3 | 14.30 |
| **a descontar puerta | -4 | 0.92 | -3.68 |
| AMPA | 1 | 14.1 | 14.10 |
| **a descontar puerta | -1 | 1 | -1.00 |
| jefe estudios | 1 | 15.1 | 15.10 |
| **a descontar puerta | -1 | 1 | -1.00 |
| director | 1 | 16.66 | 16.66 |
| **a descontar puerta | -1 | 0.92 | -0.92 |
| sala profesores | 1 | 35.72 | 35.72 |
| **a descontar puerta | -1 | 0.92 | -0.92 |
|  | -1 | 1.9 | -1.90 |
| Subtotal |  |  | 1835.41 |
| Total |  |  | 1835.41 |

**08.22** ml SISTEMA SEÑALIZACION PAVIMENTO ACCESIBILIDAD (18/11/2020)
59.67 ml × 26.42 (27.23 con costes indirectos) = 1624.81
Sistema de señalización podo táctil para espacios y edificios accesibles, sistema compuesto por tiras y puntos de caucho en color contrastado con el pavimento, a razón de 6 bandas por cada metro de ancho, colocadas en sentido perpendicular al eje de escalera/rampa, para crear caminos podotáctiles para invidentes y señalizar puntos de detención frente a desniveles, c. s/ CTE-DB SU.

| Código | Ud | Descripción | Rendimiento | Precio | Importe |
|---|---|---|---|---|---|
| O01OA030 | h. | Oficial primera | 0.141 | 18.5 | 2.61 |
| P18OA213n | m | SISTEMA PODO TACTIL (material) | 5 | 4.7100842441179 | 23.55 |
| %0050 | % | Medios auxiliares | 0.5 % | 26.16 | 0.13 |
| %PM01 | % | Pequeño material | 0.5 % | 26.29 | 0.13 |
|  |  | Total |  |  | 26.42 |

| Medición | Uds. | Largo | Parcial |
|---|---|---|---|
| Subtotal: *** CONSERVATORIO |  |  | 0.00 |
| Subtotal: --- SOBRE PAVIMENTO LINOLEO |  |  | 0.00 |
| -- Planta baja |  |  |  |
| - Escalera derecha | 2 | 1.2 | 2.40 |
|  | 1 | 3 | 3.00 |
| - Escalera izquierda | 3 | 1.3 | 3.90 |
| -- Planta primera |  |  |  |
| - Escalera derecha | 2 | 1.2 | 2.40 |
|  | 1 | 3 | 3.00 |
| - Escalera izquierda | 3 | 1.3 | 3.90 |
| - Escalera central | 3 | 1.5 | 4.50 |
| - Ascensor P1 | 1 | 3.1 | 3.10 |
| -- Escalera garaje |  |  |  |
|  | 3 | 1.2 | 3.60 |
|  | 7 | 1.2 | 8.40 |
| ascensores | 2 | 1.7 | 3.40 |
|  | 1 | 1.7 | 1.70 |
| Subtotal |  |  | 43.30 |
| Subtotal: --- SOBRE PAVIMENTO TERRAZO |  |  | 0.00 |
| ** CONSERVATORIO |  |  |  |
| -- PLANTA BAJA |  |  |  |
| - Frente ascensor entrada | 1 | 3.5 | 3.50 |
| - Escalera | 1 | 3.35 | 3.35 |
|  | 1 | 1.6 | 1.60 |
| ** AUDITORIO |  |  |  |
| - Comienzo y final rampas | 2 | 1.2 | 2.40 |
|  | 2 | 1.36 | 2.72 |
| - Frente ascensor PB | 1 | 1.4 | 1.40 |
| Frente ascensor P1 | 1 | 1.4 | 1.40 |
| Subtotal |  |  | 16.37 |
| Total |  |  | 59.67 |

**E11CTP11RAnn** ml RODAPIE SEMITUBO ZINC 20X0.7mm SIST. CLIPADO (18/11/2020)
107.49 ml × 14.7 (15.15 con costes indirectos) = 1628.47
Suministro y colocación de rodapié formado por un semitubo de realizado con chapa de zinc acabado natural Azengar, protegido por la cara inferior con capa de 60 micras de laca de poliéster polimerizado al horno, de espesor 0,70 mm ,en forma de "C" , con cantos rectos, de 20cm de altura , colocado mediante sistema clipado al paramento. Las esquinas se realizarán mediante corte a inglete. Totalmente colocado, medido en su longitud.

| Código | Ud | Descripción | Rendimiento | Precio | Importe |
|---|---|---|---|---|---|
| O01OA030 | h. | Oficial primera | 0.06 | 18.5 | 1.11 |
| O01OA070 | h | Peón ordinario | 0.007 | 14.5 | 0.10 |
| P13WW070Nn | m. | Rodapié zinc 200 mm (material) | 1.07 | 11.300202114338 | 12.09 |
| P13WW0701N | m | Rastrel alu clipado | 1.07 | 1.180021105745 | 1.26 |
| %0050 | % | Medios auxiliares | 0.5 % | 14.56 | 0.07 |
| %PM01 | % | Pequeño material | 0.5 % | 14.63 | 0.07 |
|  |  | Total |  |  | 14.7 |

| Medición | Uds. | Largo | Parcial |
|---|---|---|---|
| *** PERIMETRO EDIFICIO- MURO HG |  |  |  |
| Fachada Suroeste | 1 | 24.47 | 24.47 |
| Fachada Noroeste | 1 | 33.52 | 33.52 |
| Fachada Sureste | 1 | 33.5 | 33.50 |
| ... |  |  |  |
| PERIMETRO PATIOS INTERIORES-SATE |  |  |  |
| - Alzados a patio interior | 2 | 8 | 16.00 |
| Subtotal |  |  | 107.49 |
| Total |  |  | 107.49 |

**E10IC010fuente** m2 REV. IMPERMEABILIANTE BASE SOLVENTE TERRAZO FUENTE. (18/11/2020)
55.37 m2 × 10.44 (10.76 con costes indirectos) = 595.78
Revestimiento impermeabilizante en base solvente con alto contenido en resinas, polímeros y aditivos, modelo IMPER-C de Pequinsa o equivalente, para hidrofugado de terrazo abujardado exterior y sumergido con efecto "antipolvo" y satinado, aplicado mediante rodillo o pulverización hasta saturación del soporte. Aplicado en 2 manos con una diferencia de 12 horas entre la aplicación de la primera y la segunda. Completamente ejecutado.

| Código | Ud | Descripción | Rendimiento | Precio | Importe |
|---|---|---|---|---|---|
| O01OA030 | h. | Oficial primera | 0.188 | 18.5 | 3.48 |
| O01OA040 | h | Oficial segunda | 0.188 | 17.5 | 3.29 |
| P01UA090n | l | Hidrofugante Imper-C o equivalente (material) | 0.22 | 5.8401044555517 | 1.28 |
| P25WW220 | ud | Pequeño material (material) | 2.72 | 0.8600153821532 | 2.34 |
| %0050 | % | Medios auxiliares | 0.5 % | 10.39 | 0.05 |
|  |  | Total |  |  | 10.44 |

Claves: cerrajería, desprendido, aislamiento, paramento, horizontal, vertical, soporte, aplicación, sanear, inferior, resina, previo, limpieza, mecánico, orgánico, lechada, vidrio, superficie, imprimación, malla, colocación, hueco, fibra, elasticidad, capa, junta, protección, impermeable, unión, cruzar, medición, auxiliar, medio, dilatación, proyección, producción, reparación
Relación comercial: ADMON: Conselleria, 10, Alicante, 10.85, Andalucía, 10.68, Aragón, 10.91, Asturias, 11.35, Baleares, 10.48, Canarias, 10.33, Cantabria, 10.55, Castellón, 10.38, Castilla - La Manc, 10.27, Castilla y León, 10.56, Cataluña, 11.13, Comunitat Valencia, 10.59, Extremadura, 10.26, Galicia, 10.52, Madrid (Comunidad, 11.31, Murcia (Región), 10.51, Navarra (Comunidad, País Vasco, 11.54, Rioja, La, 10.29, Valencia, 10.43

| Medición | Uds. | Largo | Parcial |
|---|---|---|---|
| - Lámina agua (exterior) | 1 | 55.37 | 55.37 |
| Total |  |  | 55.37 |

**E10IC010ext** m2 REV. IMPERMEABILIANTE BASE SOLVENTE TERRAZO EXT. (18/11/2020)
32.48 m2 × 12.28 (12.66 con costes indirectos) = 411.20
Revestimiento impermeabilizante en base siliconas con alto contenido de metil siliconato potásico, modelo IMPER-AC de Pequinsa o equivalente, para hidrofugado de terrazo abujardado exterior y mejorar su resistencia al agua, aplicado mediante rodillo o pulverización hasta saturación del soporte. Aplicado en 2 manos con una diferencia de 4 horas entre la aplicación de la primera y la segunda. Completamente ejecutado.

| Código | Ud | Descripción | Rendimiento | Precio | Importe |
|---|---|---|---|---|---|
| O01OA030 | h. | Oficial primera | 0.188 | 18.5 | 3.48 |
| O01OA040 | h | Oficial segunda | 0.188 | 17.5 | 3.29 |
| P01UA090nN | l | Hidrofugante Imper-AC o equivalente (material) | 0.22 | 14.120252553492 | 3.11 |
| P25WW220 | ud | Pequeño material | 2.72 | 0.8600153821532 | 2.34 |
| %0050 | % | Medios auxiliares | 0.5 % | 12.22 | 0.06 |
|  |  | Total |  |  | 12.28 |

Claves: cerrajería, desprendido, aislamiento, paramento, horizontal, vertical, soporte, aplicación, sanear, inferior, resina, previo, limpieza, mecánico, orgánico, lechada, vidrio, superficie, imprimación, malla, colocación, hueco, fibra, elasticidad, capa, junta, protección, impermeable, unión, cruzar, medición, auxiliar, medio, dilatación, proyección, producción, reparación
Relación comercial: ADMON: Conselleria, 11.82, Alicante, 12.68, Andalucía, 12.51, Aragón, 12.74, Asturias, 13.17, Baleares, 12.31, Canarias, 12.16, Cantabria, 12.38, Castellón, 12.21, Castilla - La Manc, 12.09, Castilla y León, 12.39, Cataluña, 12.95, Comunitat Valencia, 12.42, Extremadura, 12.08, Galicia, 12.35, Madrid (Comunidad, 13.13, Murcia (Región), 12.34, Navarra (Comunidad, País Vasco, 13.36, Rioja, La, 12.12, Valencia, 12.26

| Medición | Uds. | Largo | Parcial |
|---|---|---|---|
| - Lámina agua (exterior) | 1 | 14.8 | 14.80 |
|  | 1 | 17.68 | 17.68 |
| Subtotal |  |  | 32.48 |
| Total |  |  | 32.48 |

## 09 REVESTIMIENTO DE PAREDES Y TECHOS (25/07/2006)
Importe: 626810.66
Con objeto de alcanzar 1 Punto en el Requisito MAT 1 del esquema Nueva Construcción del certificado medioambiental BREEAM ES el 80% de los productos por volumen de las categorías Vidrio, Yeso laminado y escayola y Aislamiento deberán contar con una Declaración Ambiental de Producto.
Con objeto de alcanzar 1 Punto en el Requisito MAT 5 del esquema Nueva Construcción del certificado medioambiental BREEAM ES se especifican materiales de protección contra el impacto adecuados a los Criterios del Requisito.
Relación comercial: ADMON: Conselleria, 623379.18, Alicante, 628112.19, Andalucía, 628173.45, Aragón, 630062.71, Asturias, 633461.8, Baleares, 626571.29, Canarias, 625391.86, Cantabria, 627188.68, Castellón, 626846.32, Castilla - La Manc, 624909.75, Castilla y León, 627260.13, Cataluña, 631703.63, Comunitat Valencia, 627511.46, Extremadura, 624862.27, Galicia, 626937.36, Madrid (Comunidad, 633113.74, Murcia (Región), 626824.28, Navarra (Comunidad, 631745.25, País Vasco, 634985.36, Rioja, La, 629579.4, Valencia, 627177.4

**E27E9A020n** m2 PINTURA PLASTICA ACRLÍLICA LISA INTERIOR VERTICAL (02/02/2017)
6383.51 m2 × 4.98 (5.13 con costes indirectos) = 32747.41
Revestimiento a base de pintura plástica acrílica satinada, con buen brillo, cubrición y blancura, resistente en interior y exterior, con un brillo superior al 60%, sobre leneta de PVC, ángulo 85° (UNE 48026) , con acabado satinado, en colores, sobre superficie vertical de ladrillo, yeso, mortero de cemento o placas de cartón-yeso, previo lijado de pequeñas adherencias e imperfecciones, mano de fondo con pintura plástica diluida muy fina, plastecido de faltas y tres manos de acabado, según NTE/RPP-24. Medido deduciendo huecos superiores a 1 m2.

| Código | Ud | Descripción | Rendimiento | Precio | Importe |
|---|---|---|---|---|---|
| O01OB230 | h | Oficial 1ª pintura (mano de obra; 18/11/2020) | 0.094 | 18.5 | 1.74 |
| O01OB240 | h | Ayudante pintura (mano de obra; 18/11/2020) | 0.094 | 16 | 1.50 |
| P25OZO040 | l | Emulsion fijadora muy penetrante obra (material) | 0.07 | 7.7701389759652 | 0.54 |
| P25OG040 | kg | Masilla ultrafina acabados (material) | 0.06 | 0.9200164553266 | 0.06 |
| P25EI020 | l | Pintura plástica acrílica obra color (material) | 0.3 | 2.4200432846636 | 0.73 |
| P25WW220 | ud | Pequeño material | 0.2 | 0.8600153821532 | 0.17 |
| %0500 | % | Medios auxiliares (02/02/2017) | 5 % | 4.74 | 0.24 |
|  |  | Total |  |  | 4.98 |

| Medición | Uds. | Largo | Alto | Parcial |
|---|---|---|---|---|
| *** CONSERVATORIO |  |  |  |  |
| ***PLANTA BAJA |  |  |  |  |
| **PASILLOS |  |  |  |  |
| - Pasillo lateral izquierdo |  |  |  |  |
| Contorno aseos+instalaciones+ cabina 7-8 | 1 | 43.87 | 0.7 | 30.71 |
| Contorno sala usos multiples+cabinas 1-3 | 1 | 20.93 | 0.7 | 14.65 |
| Contorno cabina 4-6 + sala usos multiples | 1 | 20.87 | 0.7 | 14.61 |
| Contorno aula contrabajo+aula formacion 4-3 | 1 | 24.16 | 0.7 | 16.91 |
| - Pasillo lateral derecha |  |  |  |  |
| Contorno aula coro+aula orquesta | 1 | 44.06 | 0.7 | 30.84 |
| Contorno aula formación 1+ aula percusión | 1 | 20.13 | 0.7 | 14.09 |
| Contorno cabina percusion 4-1 | 1 | 28.6 | 0.7 | 20.02 |
| Contorno camerinos+aseos + basuras | 1 | 22.1 | 0.7 | 15.47 |
| Interior escalera | 1 | 6.36 | 0.7 | 4.45 |
|  | 1 | 5.5 | 0.7 | 3.85 |
| Contorno acceso secretaria | 1 | 8 | 0.7 | 5.60 |
| Contorno acceso conserjería | 1 | 6.2 | 0.7 | 4.34 |
| ** AULAS |  |  |  |  |
| cabina percusión 1 | 1 | 17.75 | 3.12 | 55.38 |
| **a descontar ventana | -2 | 0.86 | 1.8 | -3.10 |
| **a descontar puerta | -1 | 1 | 2.1 | -2.10 |
| cabina percusión 2 | 1 | 17.65 | 3.12 | 55.07 |
| **a descontar ventana | -2 | 0.86 | 1.8 | -3.10 |
| **a descontar puerta | -1 | 1 | 2.1 | -2.10 |
| cabina percusión 3 | 1 | 17.65 | 3.12 | 55.07 |
| **a descontar ventana | -2 | 0.86 | 1.8 | -3.10 |
| **a descontar puerta | -1 | 1 | 2.1 | -2.10 |
| cabina percusión 4 | 1 | 18.12 | 3.12 | 56.53 |
| **a descontar ventana | -2 | 0.86 | 1.8 | -3.10 |
| **a descontar puerta | -1 | 1 | 2.1 | -2.10 |
| aula percusión | 1 | 38.27 | 3.15 | 120.55 |
| **a descontar ventana | -1 | 2.15 | 1.8 | -3.87 |
| **a descontar puerta | -1 | 1.9 | 2.1 | -3.99 |
| **a descontar ventanal | -1 | 25.19 |  | -25.19 |
| aula from gral 1 | 1 | 23.91 | 3.6 | 86.08 |
| **a descontar puerta | -1 | 0.92 | 2.1 | -1.93 |
|  | -1 | 25.19 |  | -25.19 |
| aula from gral 2 | 1 | 23.29 | 3.6 | 83.84 |
| **a descontar vidrio | -2 | 25.19 |  | -50.38 |
| aula from gral 3 | 1 | 23.29 | 3.6 | 83.84 |
| **a descontar puerta | -1 | 1 | 2.1 | -2.10 |
| **a descontar ventanal | -1 | 25.19 |  | -25.19 |
| aula from gral 4 | 1 | 24.17 | 3.6 | 87.01 |
| **a descontar puerta | -1 | 1 | 2.1 | -2.10 |
| **a descontar ventanal | -1 | 25.19 |  | -25.19 |
| aula contrabajo | 1 | 31.16 | 3.32 | 103.45 |
| **a descontar puerta | -1 | 1.9 | 2.1 | -3.99 |
| **a descontar ventana | -2 | 2.15 | 1.8 | -7.74 |
| cabina 1 | 1 | 13.98 | 3.15 | 44.04 |
| **a descontar puerta | -1 | -0.92 | 2.1 | 1.93 |
| **a descontar ventana | -1 | 0.86 | 1.8 | -1.55 |
| cabina 2 | 1 | 14.21 | 3.15 | 44.76 |
| **a descontar puerta | -1 | 0.92 | 2.1 | -1.93 |
| **a descontar ventana | -1 | 0.86 | 1.8 | -1.55 |
| cabina 3 | 1 | 14.17 | 3.15 | 44.64 |
| **a descontar puerta | -1 | 0.92 | 2.1 | -1.93 |
| **a descontar ventana | -1 | 0.86 | 1.8 | -1.55 |
| cabina 4 | 1 | 14.26 | 3.15 | 44.92 |
| **a descontar puerta | -1 | -0.92 | 2.1 | 1.93 |
| **a descontar ventana | -1 | 0.86 | 1.8 | -1.55 |
| cabina 5 | 1 | 14.26 | 3.15 | 44.92 |
| **a descontar puerta | -1 | 0.92 | 2.1 | -1.93 |
| **a descontar ventana | -1 | 0.86 | 1.8 | -1.55 |
| cabina 6 | 1 | 14.29 | 3.15 | 45.01 |
| **a descontar puerta | -1 | 0.92 | 2.1 | -1.93 |
| **a descontar ventana | -1 | 0.86 | 1.8 | -1.55 |
| cabina 7 | 1 | 18.51 | 3.1 | 57.38 |
| **a descontar puerta | -1 | 0.92 | 2.1 | -1.93 |
| **a descontar ventana | -1 | 0.86 | 1.8 | -1.55 |
| cabina 8 | 1 | 17.07 | 3.1 | 52.92 |
| **a descontar puerta | -1 | 0.92 | 2.1 | -1.93 |
| **a descontar ventana | -1 | 0.86 | 1.8 | -1.55 |
| sala usos multiples | 1 | 52.4 | 4.08 | 213.79 |
| **a descontar puerta | -2 | 1.9 | 2.1 | -7.98 |
| **a descontar ventana | -1 | 13.16 |  | -13.16 |
|  | -1 | 22.27 |  | -22.27 |
|  | -1 | 13.16 |  | -13.16 |
|  | -1 | 22.19 |  | -22.19 |
| aula coro | 1 | 43.71 | 3.3 | 144.24 |
| **a descontar puerta | -2 | 1.9 | 2.1 | -7.98 |
| **a descontar ventana | -1 | 13.12 |  | -13.12 |
| **a descontar ventana | -1 | 10.66 |  | -10.66 |
| aula orquesta | 1 | 47.01 | 3.3 | 155.13 |
| **a descontar puerta | -2 | 1.9 | 2.1 | -7.98 |
| **a descontar ventana | -1 | 10.66 |  | -10.66 |
| **a descontar ventana | -1 | 13.12 |  | -13.12 |
| almacen instrumentos | 1 | 12.26 | 2.9 | 35.55 |
| **a descontar puerta | -1 | 0.92 | 2.1 | -1.93 |
| aula ensayo instrumental | 1 | 32.25 | 3.1 | 99.98 |
| **a descontar ventana | -1 | 1.9 | 2.1 | -3.99 |
| **a descontar ventana | -1 | 3 | 1.8 | -5.40 |
| conserjeria | 1 | 13.8 | 2.9 | 40.02 |
| **a descontar puerta | -3 | 0.92 | 2.1 | -5.80 |
|  | -1 | 1.72 | 1.8 | -3.10 |
|  | -1 | 1.95 | 1.35 | -2.63 |
|  | -1 | 3.37 | 2.1 | -7.08 |
| rack | 1 | 9.6 | 2.9 | 27.84 |
| **a descontar puerta | -1 | 0.92 | 2.1 | -1.93 |
| reprografia | 1 | 10.16 | 2.9 | 29.46 |
| **a descontar puerta | -1 | 1 | 2.1 | -2.10 |
| CGD | 1 | 8.64 | 2.9 | 25.06 |
| **a descontar puerta | -1 | 0.92 | 2.1 | -1.93 |
| secretaria | 1 | 21.6 | 2.9 | 62.64 |
| **a descontar puerta | -2 | 0.92 | 2.1 | -3.86 |
| **a descontar puerta | -1 | 1.9 | 2.1 | -3.99 |
|  | -3 | 0.86 | 1.8 | -4.64 |
| archivo | 1 | 16.71 | 2.9 | 48.46 |
| **a descontar puerta | -1 | 0.92 | 2.1 | -1.93 |
| admin | 1 | 14.65 | 2.9 | 42.49 |
| **a descontar puerta | -1 | 0.92 | 2.1 | -1.93 |
|  | -2 | 0.86 | 1.8 | -3.10 |
| ***PLANTA PRIMERA |  |  |  |  |
| **PASILLOS |  |  |  |  |
| - Contorno aulas nucleo central instrum1-3,7-11+ a. form genera | 1 | 106.9 | 0.75 | 80.18 |
| - Contorno exterior pasillo | 1 | 193.21 | 0.75 | 144.91 |
| ** AULAS |  |  |  |  |
| a ens instrum 1 | 1 | 24.76 | 2.9 | 71.80 |
| **a descontar ventana | -5 | 0.86 | 1.8 | -7.74 |
| **a descontar puerta | -1 | 1.9 | 2.1 | -3.99 |
| a ens instrum 2 | 1 | 22.45 | 2.9 | 65.11 |
| **a descontar ventana | -4 | 0.86 | 1.8 | -6.19 |
| **a descontar puerta | -1 | 1.9 | 2.1 | -3.99 |
| aula formacion gral 1 y 6 | 2 | 22.45 | 2.9 | 130.21 |
| **a descontar ventana | -7 | 0.86 | 1.8 | -10.84 |
| **a descontar puerta | -2 | 1.9 | 2.1 | -7.98 |
| a ens instrum 3 | 1 | 23.28 | 2.9 | 67.51 |
| **a descontar ventana | -3 | 0.86 | 1.8 | -4.64 |
| **a descontar puerta | -1 | 1.9 | 2.1 | -3.99 |
| a ens instrum 7 | 1 | 23.33 | 2.9 | 67.66 |
| **a descontar ventana | -3 | 0.86 | 1.8 | -4.64 |
| **a descontar puerta | -1 | 1.9 | 2.1 | -3.99 |
| a ens instrum 8 | 1 | 22.8 | 2.9 | 66.12 |
| **a descontar ventana | -2 | -4 | 1.8 | 14.40 |
| **a descontar puerta | -1 | 1.9 | 2.1 | -3.99 |
| a ens instrum 9 | 1 | 22.45 | 2.9 | 65.11 |
| **a descontar ventana | -3 | 0.86 | 1.8 | -4.64 |
| **a descontar puerta | -1 | 1.9 | 2.1 | -3.99 |
| a ens instrum 10 | 1 | 22.45 | 2.9 | 65.11 |
| **a descontar ventana | -4 | 0.86 | 1.8 | -6.19 |
| **a descontar puerta | -1 | 1.9 | 2.1 | -3.99 |
| a ens instrum 11 | 1 | 24.77 | 2.9 | 71.83 |
| **a descontar ventana | -5 | 0.86 | 1.8 | -7.74 |
| **a descontar puerta | -1 | 1.9 | 2.1 | -3.99 |
| aula musica de camara | 1 | 27.18 | 3.15 | 85.62 |
| **a descontar ventana | -4 | 0.86 | 1.6 | -5.50 |
| **a descontar puerta | -1 | 1.9 | 2.1 | -3.99 |
| a ens instrum 4 | 1 | 19.28 | 3.15 | 60.73 |
| **a descontar ventana | -3 | 0.86 | 1.8 | -4.64 |
| **a descontar puerta | -1 | 1.9 | 2.1 | -3.99 |
| a ens instrum 5 | 1 | 19.2 | 3.15 | 60.48 |
| **a descontar ventana | -2 | 0.86 | 1.8 | -3.10 |
| **a descontar puerta | -1 | 1.9 | 2.1 | -3.99 |
| a ens instrum 6 | 1 | 23.21 | 3.15 | 73.11 |
| **a descontar ventana | -3 | 0.86 | 1.8 | -4.64 |
| **a descontar puerta | -1 | 1.9 | 2.1 | -3.99 |
| aula musica de camara | 1 | 31.74 | 3.15 | 99.98 |
| **a descontar ventana | -3 | 0.86 | 1.6 | -4.13 |
|  | -1 | 3.75 | 1.85 | -6.94 |
|  | -1 | 3.33 | 1.85 | -6.16 |
| **a descontar puerta | -1 | 1.9 | 2.1 | -3.99 |
| a ens instrum 12 | 1 | 19.4 | 3.15 | 61.11 |
| **a descontar ventana | -1 | 3.37 | 1.85 | -6.23 |
| **a descontar puerta | -1 | 0.92 | 2.1 | -1.93 |
| a ens instrum 13 | 1 | 20 | 3.15 | 63.00 |
| **a descontar ventana | -1 | 3.37 | 1.85 | -6.23 |
| **a descontar puerta | -1 | 0.92 | 2.1 | -1.93 |
| a ens instrum 14 | 1 | 19.38 | 3.15 | 61.05 |
| **a descontar ventana | -1 | 3.37 | 1.85 | -6.23 |
| **a descontar puerta | -1 | 0.92 | 2.1 | -1.93 |
| a ens instrum 15 | 1 | 19.38 | 3.15 | 61.05 |
| **a descontar ventana | -1 | 3.37 | 1.85 | -6.23 |
| **a descontar puerta | -1 | 0.92 | 2.1 | -1.93 |
| a ens instrum 16 | 1 | 19.38 | 3.15 | 61.05 |
| **a descontar ventana | -1 | 3.37 | 1.85 | -6.23 |
| **a descontar puerta | -1 | 0.92 | 2.1 | -1.93 |
| a ens instrum 17 | 1 | 19.38 | 3.15 | 61.05 |
| **a descontar ventana | -1 | 3.37 | 1.85 | -6.23 |
| **a descontar puerta | -1 | 0.92 | 2.1 | -1.93 |
| a ens instrum 18 | 1 | 19.38 | 3.15 | 61.05 |
| **a descontar ventana | -1 | 3.37 | 1.85 | -6.23 |
| **a descontar puerta | -1 | 1 | 2.1 | -2.10 |
| a ens instrum 19 | 1 | 19.38 | 3.15 | 61.05 |
| **a descontar ventana | -1 | 3.37 | 1.85 | -6.23 |
| **a descontar puerta | -1 | 1 | 2.1 | -2.10 |
| a ens instrum 20 | 1 | 19.38 | 3.15 | 61.05 |
| **a descontar ventana | -1 | 3.37 | 1.85 | -6.23 |
| **a descontar puerta | -1 | 1 | 2.1 | -2.10 |
| aula formacion general 7 | 1 | 31.8 | 3.15 | 100.17 |
| **a descontar ventana | -3 | 0.86 | 1.8 | -4.64 |
|  | -1 | 2.1 | 1.85 | -3.89 |
|  | -1 | 4.7 | 1.85 | -8.70 |
| **a descontar puerta | -1 | 1.9 | 2.1 | -3.99 |
| a ens instrum 21 | 1 | 18.82 | 3.15 | 59.28 |
| **a descontar ventana | -2 | 0.86 | 1.8 | -3.10 |
| **a descontar puerta | -1 | 1 | 2.1 | -2.10 |
| a ens instrum 22 | 1 | 18.82 | 3.15 | 59.28 |
| **a descontar ventana | -2 | 0.86 | 1.8 | -3.10 |
| **a descontar puerta | -1 | 1 | 2.1 | -2.10 |
| a ens instrum 23 | 1 | 18.82 | 3.15 | 59.28 |
| **a descontar ventana | -2 | 0.86 | 1.8 | -3.10 |
| **a descontar puerta | -1 | 1 | 2.1 | -2.10 |
| a ens instrum 24 | 1 | 18.82 | 3.15 | 59.28 |
| **a descontar ventana | -2 | 0.86 | 1.8 | -3.10 |
| **a descontar puerta | -1 | 1 | 2.1 | -2.10 |
| a ens instrum 25 | 1 | 18.82 | 3.15 | 59.28 |
| **a descontar ventana | -2 | 0.86 | 1.8 | -3.10 |
| **a descontar puerta | -1 | 1 | 2.1 | -2.10 |
| a ens instrum 26 | 1 | 18.82 | 3.15 | 59.28 |
| **a descontar ventana | -2 | 0.86 | 1.8 | -3.10 |
| **a descontar puerta | -1 | 1 | 2.1 | -2.10 |
| a ens instrum 27 | 1 | 18.82 | 3.15 | 59.28 |
| **a descontar ventana | -2 | 0.86 | 1.8 | -3.10 |
| **a descontar puerta | -1 | 1 | 2.1 | -2.10 |
| aula informatica | 1 | 28.7 | 29.17 | 837.18 |
| **a descontar ventana | -4 | 0.86 | 1.8 | -6.19 |
|  | -1 | 3.6 | 2.35 | -8.46 |
| **a descontar puerta | -2 | 1 | 2.1 | -4.20 |
| biblioteca fonoteca 1 | 1 | 26.64 | 3.15 | 83.92 |
| **a descontar ventana | -1 | 4.48 | 2.35 | -10.53 |
|  | -1 | 1.19 | 2.35 | -2.80 |
|  | -1 | 3 | 2.2 | -6.60 |
| **a descontar puerta | -2 | 0.92 | 2.1 | -3.86 |
| biblioteca fonoteca 2 | 1 | 25 | 3.15 | 78.75 |
| **a descontar ventana | -1 | 1.82 | 2.35 | -4.28 |
|  | -1 | 3.5 | 2.35 | -8.23 |
| **a descontar puerta | -1 | 0.92 | 2.1 | -1.93 |
| **a descontar puerta | -1 | 1.9 | 2.1 | -3.99 |
| rack | 1 | 9.5 | 2.9 | 27.55 |
| **a descontar puerta | -1 | 1 | 2.1 | -2.10 |
| **a descontar ventana | -1 | 0.86 | 1.8 | -1.55 |
| pasillo 1 | 1 | 9.3 | 2.9 | 26.97 |
| **a descontar puerta | -2 | 1.9 | 2.1 | -7.98 |
| pasillo 1 | 1 | 9.4 | 2.9 | 27.26 |
| **a descontar puerta | -2 | 0.92 | 2.1 | -3.86 |
| **a descontar puerta | -1 | 1.9 | 2.1 | -3.99 |
| pasillo 2 | 1 | 14.3 | 2.9 | 41.47 |
| **a descontar puerta | -4 | 0.92 | 2.1 | -7.73 |
| AMPA | 1 | 14.1 | 2.9 | 40.89 |
| **a descontar puerta | -1 | 1 | 2.1 | -2.10 |
| **a descontar ventana | -1 | 1.72 | 2.35 | -4.04 |
| jefe estudios | 1 | 15.1 | 2.9 | 43.79 |
| **a descontar puerta | -1 | 1 | 2.1 | -2.10 |
| **a descontar ventana | -1 | 1.72 | 2.35 | -4.04 |
| director | 1 | 16.66 | 2.9 | 48.31 |
| **a descontar puerta | -1 | 0.92 | 2.1 | -1.93 |
| **a descontar ventana | -1 | 0.95 | 2.35 | -2.23 |
|  | -1 | 1.23 | 2.35 | -2.89 |
| sala profesores | 1 | 35.72 | 2.9 | 103.59 |
| **a descontar puerta | -1 | 0.92 | 2.1 | -1.93 |
|  | -1 | 1.9 | 2.1 | -3.99 |
| **a descontar ventana | -1 | 2.15 | 2.35 | -5.05 |
|  | -1 | 1.72 | 2.35 | -4.04 |
|  | -1 | 3.83 | 2.35 | -9.00 |
|  | -3 | 0.86 | 1.8 | -4.64 |
| Subtotal |  |  |  | 5150.94 |
| ... |  |  |  |  |
| *** Idem medición guarnecido de yeso | 1232.57 |  |  | 1232.57 |
| Subtotal |  |  |  | 1232.57 |
| Total |  |  |  | 6383.51 |

**E27E9A020nn** m2 PINTURA PLASTICA ACRLÍLICA LISA INTERIOR HORIZONTAL (02/02/2017)
1773.13 m2 × 4.98 (5.13 con costes indirectos) = 9096.16
Revestimiento a base de pintura plástica acrílica mate para la protección y decoración de superficies en interior y exterior, con resistencia a la luz solar, transpirable e impermeable, con aditivos fungicidas antibacterias, con acabado mate, en color blanco, sobre superficie horizontal de ladrillo, yeso, mortero de cemento o placas de cartón yeso, previo lijado de pequeñas adherencias e imperfecciones, mano de fondo con pintura plástica diluida muy fina, plastecido de faltas y dos manos de acabado, según NTE/RPP-24.

| Código | Ud | Descripción | Rendimiento | Precio | Importe |
|---|---|---|---|---|---|
| O01OB230 | h | Oficial 1ª pintura | 0.094 | 18.5 | 1.74 |
| O01OB240 | h | Ayudante pintura | 0.094 | 16 | 1.50 |
| P25OZO040 | l | Emulsion fijadora muy penetrante obra | 0.07 | 7.7701389759652 | 0.54 |
| P25OG040 | kg | Masilla ultrafina acabados | 0.06 | 0.9200164553266 | 0.06 |
| P25EI020 | l | Pintura plástica acrílica obra color | 0.3 | 2.4200432846636 | 0.73 |
| P25WW220 | ud | Pequeño material | 0.2 | 0.8600153821532 | 0.17 |
| %0500 | % | Medios auxiliares | 5 % | 4.74 | 0.24 |
|  |  | Total |  |  | 4.98 |

| Medición | Uds. | Parcial |
|---|---|---|
| *** TECHOS PYL |  |  |
| Idem medición FT PYL standar 13mm | 660.69 | 660.69 |
| Idem medición FT PYL resistente humedad 13mm | 297.58 | 297.58 |
| Idem medición FT PYL abovedada standar 13mm | 801.32 | 801.32 |
| Subtotal |  | 1759.59 |
| Idem medición tabica PYL h=0.50m | 13.535 | 13.54 |
| Subtotal |  | 13.54 |
| Total |  | 1773.13 |

**E27FP030n** m2 PINT.PLÁST. EXT-INT ANTIMOHO (02/02/2017)
105.82 m2 × 7.71 (7.95 con costes indirectos) = 841.27
Pintura plástica blanca mate-sedoso, aplicada en exterior, con aditivos fungicidas antibacterias, incluso emplastecido, lijado y aplicación dos manos, p.p. de medios auxiliares, protección de rodapiés, solados, ventanas, carpinterías, etc..y limpieza. Se seguirán las instrucciones de aplicación y preparación del soporte según se especifica en ficha técnica de pintura del fabricante.

| Código | Ud | Descripción | Rendimiento | Precio | Importe |
|---|---|---|---|---|---|
| O01OB230 | h | Oficial 1ª pintura | 0.141 | 18.5 | 2.61 |
| O01OB240 | h | Ayudante pintura | 0.141 | 16 | 2.26 |
| P25OZ040 | l. | E.fijadora muy penetrante obra/mad e/int (material) | 0.2 | 7.7701389759652 | 1.55 |
| P25ES060 | l. | P. plas. ext./int. anti-moho Mate Uno (material) | 0.2 | 4.1700745855566 | 0.83 |
| P25WW220 | ud | Pequeño material | 0.1 | 0.8600153821532 | 0.09 |
| %0500 | % | Medios auxiliares | 5 % | 7.34 | 0.37 |
|  |  | Total |  |  | 7.71 |

| Medición | Uds. | Parcial |
|---|---|---|
| ***FT PLACA YESO LAMINADO EXTERIOR |  |  |
| Idem medición FT PYL abovedada H1 13mm | 105.82 | 105.82 |
| Subtotal |  | 105.82 |
| Total |  | 105.82 |

**E27EPA120m** m2 PINT. PLÁST. GARAJE 3 COLORES (02/02/2017)
2335.34 m2 × 7.43 (7.66 con costes indirectos) = 17888.70
Pintura plástica lisa mate en garaje a tres colores; zócalo inferior de 1m. de altura con pintura plástica en color gris o similar a elegir por la DF, cenefa de 0,2 m. de pintura plástica en color rojo o amarillo, a elegir por la DF y resto de superficie hasta techo en pintura plástica en color blanco, aplicado sobre paramentos verticales de fábrica de ladrillo u hormigón, en dos manos, incluso mano de fondo imprimación, i/p.p. de preparación de soportes, medios auxiliares, protección de solados, carpinterías, etc..y limpieza. Medido deduciendo huecos superiores a 1 m2.

| Código | Ud | Descripción | Rendimiento | Precio | Importe |
|---|---|---|---|---|---|
| O01OB230 | h | Oficial 1ª pintura | 0.151 | 18.5 | 2.794 |
| O01OB240 | h | Ayudante pintura | 0.151 | 16 | 2.416 |
| P25OZ040 | l. | E.fijadora muy penetrante obra/mad e/int | 0.08 | 7.7701389759652 | 0.622 |
| P25ES030 | l | Pintura plástica exterior/interior máxima calidad mate (material) | 0.3 | 3.5600636749596 | 1.068 |
| P25WW220 | ud | Pequeño material | 0.2 | 0.8600153821532 | 0.172 |
| %0500 | % | Medios auxiliares | 5 % | 7.072 | 0.354 |
|  |  | Total |  |  | 7.43 |

| Medición | Uds. | Largo | Alto | Parcial |
|---|---|---|---|---|
| *** PINTURA SOTANOS |  |  |  |  |
| -- SÓTANO -2 |  |  |  |  |
| - Núcleo escalera C4 | 1 | 29.75 | 4.2 | 124.95 |
| - Núcleo central | 1 | 23.9 | 4.2 | 100.38 |
| - Núcleo escalera C3.1 | 1 | 18.8 | 4.2 | 78.96 |
| - Acceso núcleo instalaciones | 1 | 13.34 | 4.2 | 56.03 |
| - Interior rampa garaje | 1 | 18.98 | 4.2 | 79.72 |
| Subtotal |  |  |  | 440.04 |
| - Pilares |  |  |  |  |
| pilares | 28 | 1.6 | 4.2 | 188.16 |
| pilares | 5 | 2.98 | 4.2 | 62.58 |
| pilares | 6 | 2.6 | 4.2 | 65.52 |
| Subtotal |  |  |  | 316.26 |
| -- SÓTANO -1 |  |  |  |  |
| - Núcleo escalera C4 | 1 | 19.9 | 4.8 | 95.52 |
| - Núcleo central | 1 | 44.51 | 4.8 | 213.65 |
| - Núcleo escalera C3.1 | 1 | 16.35 | 4.8 | 78.48 |
| - Acceso núcleo instalaciones | 1 | 14.15 | 4.8 | 67.92 |
| - Interior rampa garaje | 1 | 27.37 | 4.8 | 131.38 |
|  | 1 | 25.31 | 4.8 | 121.49 |
| Subtotal |  |  |  | 708.44 |
| pilares | 14 | 1.6 | 4.8 | 107.52 |
| pilares | 5 | 2.6 | 4.8 | 62.40 |
| pilares | 3 | 2.75 | 4.8 | 39.60 |
| pilares | 5 | 1.2 | 4.8 | 28.80 |
| --- Muro hormigón perímetro aparcamiento |  |  |  |  |
| -- SÓTANO -1 | 1 | 27.6 | 4.8 | 132.48 |
|  | 1 | 35 | 4.8 | 168.00 |
| -- RAMPA SÓTANO -1-PB | 2 | 34.55 | 4.2 | 290.22 |
|  | 2 | 4.95 | 4.2 | 41.58 |
| Subtotal |  |  |  | 870.60 |
| Total |  |  |  | 2335.34 |

**E27EPA120n** m2 PINT. PLÁST. GARAJE 1 COLOR (02/02/2017)
4379.39 m2 × 7.07 (7.29 con costes indirectos) = 31925.75
Pintura plástica lisa mate en trasteros, pasillos, cuartos de instalaciones, etc. en una tonalidad gris o similiar a elegir por la DF aplicado sobre paramentos verticales de fábrica de ladrillo u hormigón, en dos manos, incluso mano de fondo imprimación, i/p.p. de preparación de soportes, medios auxiliares, protección de solados, carpinterías, etc..y limpieza. Medido deduciendo huecos superiores a 1 m2.

| Código | Ud | Descripción | Rendimiento | Precio | Importe |
|---|---|---|---|---|---|
| O01OB230 | h | Oficial 1ª pintura | 0.141 | 18.5 | 2.61 |
| O01OB240 | h | Ayudante pintura | 0.141 | 16 | 2.26 |
| P25OZ040 | l. | E.fijadora muy penetrante obra/mad e/int | 0.08 | 7.7701389759652 | 0.62 |
| P25ES030 | l | Pintura plástica exterior/interior máxima calidad mate | 0.3 | 3.5600636749596 | 1.07 |
| P25WW220 | ud | Pequeño material | 0.2 | 0.8600153821532 | 0.17 |
| %0500 | % | Medios auxiliares | 5 % | 6.73 | 0.34 |
|  |  | Total |  |  | 7.07 |

| Medición | Uds. | Parcial |
|---|---|---|
| Idem medición enfoscado maestreado sótanos ACT.001 | 6070.1 | 6070.10 |
| a des: alicatados 20x20 c/escocia | -542.23 | -542.23 |
| a des: pintura plástica garaje 3 colores act 001 | -1148.48 | -1148.48 |
| Subtotal |  | 4379.39 |
| Total |  | 4379.39 |

**E27SH010** m2 PINTURA PLÁSTICA MATE IMPERMEABLE ANTICARBONATACIÓN (15/03/2016)
325 m2 × 7.49 (7.72 con costes indirectos) = 2509.00
Pintura plástica mate BIRKIL MATE de JUNO o equivalente basada en copolímeros acrílicos dispersados en medio acuoso, impermeable al agua de lluvia, permeable al vapor de agua y resistente a los álcalis, intemperie y rayos ultraviolenta, protegiendo al hormigón de la carbonatación, aplicada con brocha, rodillo o pistola en dos manos diluido con 10% de agua y colocada sobre 1 mano de imprimación PRIMERLITE de JUNO, a base de resinas de Pliolite y pigmentos especiales proporcionando adherencia sobre soportes porosos. Incluye la limpieza del soporte, mano de fondo y mano de acabado. Medida la superficie ejecutada. Aplicado según instrucciones del fabricante.

| Código | Ud | Descripción | Rendimiento | Precio | Importe |
|---|---|---|---|---|---|
| O01OB230 | h | Oficial 1ª pintura | 0.118 | 18.5 | 2.18 |
| O01OB240 | h | Ayudante pintura | 0.118 | 16 | 1.89 |
| P25PC010 | kg | Pintura anticarbonatación protectora hormigón (material) | 0.45 | 6.6401187645314 | 2.99 |
| %PM0100 | % | Pequeño Material | 1 % | 7.06 | 0.07 |
| %0500 | % | Medios auxiliares | 5 % | 7.13 | 0.36 |
|  |  | Total |  |  | 7.49 |

Claves: paramento, pintura, mineral, mano, hormigón, previo, limpieza, imprimación, enfoscado

| Medición | Uds. | Largo | Alto | Parcial |
|---|---|---|---|---|
| Esquina Norte |  |  |  |  |
|  | 1 | 7 | 5 | 35.00 |
|  | 1 | 14.5 | 5 | 72.50 |
|  | 1 | 2 | 5 | 10.00 |
| Esquina Este |  |  |  |  |
|  | 1 | 7 | 5 | 35.00 |
|  | 1 | 6 | 5 | 30.00 |
|  | 1 | 2 | 5 | 10.00 |
| Esquina Sur |  |  |  |  |
|  | 1 | 20 | 5 | 100.00 |
|  | 1 | 6.5 | 5 | 32.50 |
| Subtotal |  |  |  | 325.00 |
| Total |  |  |  | 325 |

**E27SH010AG** m2 PINT ANTIGRAFFITI PROTECCION HORMIGÓN (12/02/2019)
160.46 m2 × 8.34 (8.6 con costes indirectos) = 1379.96
Tratamiento protector transparente contra los graffiti que actúa mediante la formación de un film en la superficie a proteger, aplicado sobre soportes porosos de hormigón, cemento, ladrillo, piedra artificial, etc., mediante la aplicación de una o dos capas, según la porosidad del soporte, de IMPRIMACIÓN A de SATECMA o equivalente como imprimación penetrante y selladora, y posterior aplicación de una o dos capas de TECMA PAINT ANTIGRAFFITI de SATECMA o equivalente, según la rugosidad del soporte. Las superficies estarán perfectamente secas, limpias de grasa, aceite, polvo o cualquier otro contaminante. En superficies de hormigón, cemento, ladrillo, etc., sin porosidad ni rugosidad, deberán desbastarse mecánicamente para producir rugosidad donde pueda anclarse el producto. También pueden desbastarse mediante ataque químico con DESCA- 2F, eliminando después con abundante agua el producto empleado y asegurándose de no dejar ningún resto de éste. Se seguirán las instrucciones de preparación y aplicación del fabricante para la ejecución del tratamiento. Se debe asegurar la total cubrición de las irregularidades para evitar que cualquier graffiti que se realice quede sobre el barniz protector y no sobre el soporte, i/fondo, plastecido y acabado, con p.p. de medios auxiliares, protección de aceras, solados, cerrajerías, carpinterías, etc..y limpieza. Medido deduciendo huecos.

| Código | Ud | Descripción | Rendimiento | Precio | Importe |
|---|---|---|---|---|---|
| O01OB230 | h | Oficial 1ª pintura | 0.075 | 18.5 | 1.39 |
| O01OB240 | h | Ayudante pintura | 0.075 | 16 | 1.20 |
| P25PBba | l | Imprimación selladora (material) | 0.05 | 16.490294943844 | 0.82 |
| P25PB1ca | l | Veladura pintura 2 manos (material) | 0.2 | 24.070430521426 | 4.81 |
| %0100 | % | Medios auxiliares | 1 % | 8.22 | 0.08 |
| %PM01 | % | Pequeño material | 0.5 % | 8.30 | 0.04 |
|  |  | Total |  |  | 8.34 |

| Medición | Uds. | Largo | Parcial |
|---|---|---|---|
| Subtotal: *** CERRAMIENTO PARCELA-MURO HORMIGON |  |  | 0.00 |
| *** MURO HORMIGON URBANIZACIÓN |  |  |  |
| - Cierre rampa garaje | 1 | 5.28 | 5.28 |
| - Calle principal | 1 | 32.11 | 32.11 |
|  | 1 | 23.16 | 23.16 |
|  | 1 | 36.48 | 36.48 |
| - Calle acceso auditorio | 1 | 55.68 | 55.68 |
| - División acceso auditorio/zona exterior conservatorio | 1 | 7.75 | 7.75 |
| Subtotal |  |  | 160.46 |
| Total |  |  | 160.46 |

**ERPA.1bceb** m2 ALICAT GRES 20X20 PRECORTADO 5X5 COLOR (25/07/2006)
1478.27 m2 × 25.84 (26.64 con costes indirectos) = 39381.11
Alicatado con plaqueta de gres de dimensiones 20x20 cm con precorte de dimensiones 5x5 ó 5x10 cm .de 1ª calidad, en varios colores a elegir por la D.F entre todos los de la gama., tomado con mortero cola de alta adherencia, sobre paramento de ladrillo previamente enfoscado o sobre tabique de yeso laminado, rejuntado con mortero de juntas con aditivo polimérico con p.p. de guardavivos de acero inoxidable en todas las esquinas, tipo JOLLY de Schlüter-Systems o equivalente, cortes, ingletes, piezas especiales, y limpieza, s/NTE-RPA-3, medido deduciendo huecos.
NOTA: El replanteo y el despiece se ejecutará segun las indicaciones de la D.F en obra, no admitiendose la colocacion de piezas inferiores a media pieza.

| Código | Ud | Descripción | Rendimiento | Precio | Importe |
|---|---|---|---|---|---|
| O01OB090 | h. | Oficial solador, alicatador | 0.282 | 18.5 | 5.22 |
| O01OB100 | h. | Ayudante solador, alicatador | 0.282 | 16 | 4.51 |
| P09ABC100M | m2 | Azulejo color 20x20 cm.precortado 5x5 (material) | 1.05 | 11.300202114338 | 11.87 |
| PRPD31d1n | m | Guardavivos aluminio JOLLY (material) | 0.05 | 1.8900338049645 | 0.09 |
| PBUA71d | kg | Mto cola con ligantes mixtos (C2) | 4 | 0.7200128780817 | 2.88 |
| PBUA72b | kg | Mto juntas con aditivo polimérico (J2) (material) | 0.55 | 1.1600207480205 | 0.64 |
| %0200 | % | Medios auxiliares | 2 % | 25.21 | 0.50 |
| %PM01 | % | Pequeño material | 0.5 % | 25.71 | 0.13 |
|  |  | Total |  |  | 25.84 |

| Medición | Uds. | Largo | Alto | Parcial |
|---|---|---|---|---|
| ********CONSERVATORIO******** |  |  |  |  |
| ****CUARTOS HUMEDOS SR**** |  |  |  |  |
| *** PLANTA BAJA |  |  |  |  |
| -- Zona camerinos |  |  |  |  |
| distribuidor camerinos | 1 | 17.63 | 2.9 | 51.13 |
| **a descontar puerta | -5 | 1 | 2.1 | -10.50 |
| camerino 1 | 1 | 8.15 | 2.9 | 23.64 |
| **a descontar puerta | -1 | 1 | 2.1 | -2.10 |
| **a descontar puerta | -1 | 0.8 | 2.1 | -1.68 |
| baño camerino 1 | 1 | 7.15 | 2.9 | 20.74 |
| **a descontar puerta | -1 | 0.8 | 2.1 | -1.68 |
| camerino 2 | 1 | 18.28 | 2.9 | 53.01 |
| **a descontar puerta | -2 | 1 | 2.1 | -4.20 |
| baño camerino 2 | 1 | 8.63 | 2.9 | 25.03 |
| **a descontar puerta | -1 | 1 | 2.1 | -2.10 |
| camerino 3 | 1 | 18.9 | 2.9 | 54.81 |
| **a descontar puerta | -2 | 1 | 2.1 | -4.20 |
| baño camerino 3 | 1 | 8.93 | 2.9 | 25.90 |
| **a descontar puerta | -1 | 1 | 2.1 | -2.10 |
| camerino 4 | 1 | 8.2 | 2.9 | 23.78 |
| **a descontar puerta | -1 | 1 | 2.1 | -2.10 |
| **a descontar puerta | -1 | 0.8 | 2.1 | -1.68 |
| baño camerino 4 | 1 | 6.28 | 2.9 | 18.21 |
| **a descontar puerta | -1 | 0.8 | 2.1 | -1.68 |
| -- Aseos profesores |  |  |  |  |
| vestíbulo aseos prof | 1 | 9.34 | 2.9 | 27.09 |
| **a descontar puerta | -3 | 1 | 2.1 | -6.30 |
| aseo prof 1 | 1 | 9.04 | 2.9 | 26.22 |
| **a descontar puerta | -1 | 1 | 2.1 | -2.10 |
| aseo prof 2 | 1 | 10.2 | 2.9 | 29.58 |
| **a descontar puerta | -1 | 1 | 2.1 | -2.10 |
| -- Cuarto limpieza-basuras |  |  |  |  |
| cuarto limp | 1 | 19.08 | 2.9 | 55.33 |
| **a descontar puerta | -1 | 1 | 2.1 | -2.10 |
| -- Aseos alumnos |  |  |  |  |
| aseos | 1 | 13.2 | 2.9 | 38.28 |
| **a descontar puerta | -2 | 1 | 2.1 | -4.20 |
| baño | 1 | 9.8 | 2.9 | 28.42 |
| **a descontar puerta | -1 | 1 | 2.1 | -2.10 |
| aseos | 1 | 13.2 | 2.9 | 38.28 |
| **a descontar puerta | -2 | 1 | 2.1 | -4.20 |
| baño | 1 | 9.4 | 2.9 | 27.26 |
| *** PLANTA PRIMERA |  |  |  |  |
| -- Aseos alumnos |  |  |  |  |
| aseos 1 | 1 | 13.2 | 2.9 | 38.28 |
| **a descontar puerta | -2 | 1 | 2.1 | -4.20 |
| baño 1 | 1 | 9.8 | 2.9 | 28.42 |
| **a descontar puerta | -1 | 1 | 2.1 | -2.10 |
| aseos 2 | 1 | 13.2 | 2.9 | 38.28 |
| **a descontar puerta | -2 | 1 | 2.1 | -4.20 |
| baño 2 | 1 | 9.4 | 2.9 | 27.26 |
| **a descontar puerta | -1 | 1 | 2.1 | -2.10 |
| -- Aseos profesores |  |  |  |  |
| Acceso aseos prof | 1 | 9.34 | 2.9 | 27.09 |
| **a descontar puerta | -1 | 1 | 2.1 | -2.10 |
| aseos prof 1 | 1 | 9.04 | 2.9 | 26.22 |
| **a descontar puerta | -1 | 1 | 2.1 | -2.10 |
| aseos prof 2 | 1 | 10.2 | 2.9 | 29.58 |
| **a descontar puerta | -1 | 1 | 2.1 | -2.10 |
| Subtotal |  |  |  | 705.82 |
| ...... |  |  |  |  |
| **** AUDITORIO********** |  |  |  |  |
| PLANTA BAJA |  |  |  |  |
| aseos platea F | 1 | 16.41 | 2.2 | 36.10 |
| a des: ventana | -1 | 0.75 | 0.76 | -0.57 |
| puerta | -1 | 0.94 | 1.9 | -1.79 |
| techo aseos platea F | 1 | 14.47 |  | 14.47 |
| aseos platea M | 1 | 14.93 | 2.2 | 32.85 |
| a des: puerta | -1 | 0.92 | 1.9 | -1.75 |
| techo aseos platea M | 1 | 13.19 |  | 13.19 |
| aseos-vestibulo | 1 | 9.7 | 3.7 | 35.89 |
| a des: puerta | -2 | 0.92 | 2.2 | -4.05 |
| techo aseos vestíbulo | 1 | 5.4 |  | 5.40 |
| aseos-adaptado | 1 | 10.21 | 3.7 | 37.78 |
| a des: puerta | -1 | 0.92 | 2.2 | -2.02 |
| techo aseos-adaptado | 1 | 5.58 |  | 5.58 |
| PLANTA PRIMERA |  |  |  |  |
| aseo 2 |  |  |  |  |
| aseos1-vestibulo | 1 | 8.99 | 3.5 | 31.47 |
| a des: puerta | -2 | 0.92 | 2.2 | -4.05 |
| techo aseos1 vestíbulo | 1 | 458 |  | 458.00 |
| aseos1-adaptado | 1 | 9.33 | 3.5 | 32.66 |
| a des: puerta | -1 | 0.92 | 2.2 | -2.02 |
| techo aseos-adaptado | 1 | 4.91 |  | 4.91 |
| aseo 2 |  |  |  |  |
| aseos2-vestibulo | 1 | 11.07 | 3.5 | 38.75 |
| a des: puerta | -2 | 0.92 | 2.2 | -4.05 |
| techo aseos2 vestíbulo | 1 | 6.62 |  | 6.62 |
| aseos2-adaptado | 1 | 10.17 | 3.5 | 35.60 |
| a des: puerta | -1 | 0.92 | 2.2 | -2.02 |
| techo aseos-adaptado | 1 | 5.5 |  | 5.50 |
| Subtotal |  |  |  | 772.45 |
| Total |  |  |  | 1478.27 |

**ERPA.1abaa3** m2 ALICAT GRES ESM BL 20X20 C/ESQ REDOND (25/07/2006)
542.23 m2 × 16.08 (16.58 con costes indirectos) = 8990.17
Alicatado con plaqueta de gres esmaltado blanco 20x20 cm.de 1ª calidad , tomado con tomado con adhesivo, sobre paramento previamente enfoscado o tabique de yeso laminado y rejuntado con lechada de cemento blanco, i/p.p. de piezas especiales de remate en escocia o en cuarto de círculo, del mismo material en esquinas, rincones y encuentro con el pavimento, cortes, ingletes, piezas especiales, y limpieza, s/NTE-RPA-3, medido deduciendo huecos.
NOTA: El replanteo y el despiece se ejecutará segun las indicaciones de la D.F en obra, no admitiendose la colocacion de piezas inferiores a media pieza.

| Código | Ud | Descripción | Rendimiento | Precio | Importe |
|---|---|---|---|---|---|
| O01OB090 | h. | Oficial solador, alicatador | 0.188 | 18.5 | 3.48 |
| O01OB100 | h. | Ayudante solador, alicatador | 0.188 | 16 | 3.01 |
| P09ABC090 | m2 | Azulejo blanco 20x20 cm. (material) | 1.05 | 7.0601262767458 | 7.41 |
| P01FA020 | kg | Adhesivo int/p cerám.Cleintex Top blanco (material) | 4 | 0.1700030406582 | 0.68 |
| A01L090 | m3 | LECHADA CEM. BLANCO BL 22,5 X | 0.001 | 82.32 | 0.08 |
| P09ABC170M | m. | Listelo escocia 3x20 cm. (material) | 0.3 | 3.4200611708882 | 1.03 |
| %0200 | % | Medios auxiliares | 2 % | 15.69 | 0.31 |
| %PM01 | % | Pequeño material | 0.5 % | 16.00 | 0.08 |
|  |  | Total |  |  | 16.08 |

| Medición | Uds. | Largo | Alto | Parcial |
|---|---|---|---|---|
| *** SÓTANO -2 |  |  |  |  |
| --NUCLEO ESCALERAS 4 |  |  |  |  |
| aseo 1 | 1 | 9.13 | 2.8 | 25.56 |
| **a descontar puerta | -1 | 1 | 2.1 | -2.10 |
| aseo 2 | 1 | 9.33 | 2.8 | 26.12 |
| **a descontar puerta | -1 | 1 | 2.1 | -2.10 |
| ... |  |  |  |  |
| ***SOTANO 1 |  |  |  |  |
| --NUCLEO ESCALERAS 4 |  |  |  |  |
| baño 1 | 1 | 9.18 | 4.97 | 45.62 |
| **a descontar puerta | -1 | 1 | 2.1 | -2.10 |
| baño 2 | 1 | 10.5 | 4.97 | 52.19 |
| **a descontar puerta | -1 | 1 | 2.1 | -2.10 |
| --V.I. CENTRO DE GARAJE |  |  |  |  |
| cuarto limpieza | 1 | 11.91 | 4.97 | 59.19 |
| **a descontar puerta | -1 | 1 | 2.1 | -2.10 |
| aseos vestuarios personal fem | 1 | 16.38 | 4.97 | 81.41 |
| **a descontar puerta | -2 | 1 | 2.1 | -4.20 |
| **a descontar puerta | -1 | 0.72 | 2.1 | -1.51 |
| baño 1 | 1 | 6.08 | 4.97 | 30.22 |
| **a descontar puerta | -1 | 0.72 | 2.1 | -1.51 |
| baño 2 PMR | 1 | 9.27 | 4.97 | 46.07 |
| **a descontar puerta | -1 | 1 | 2.1 | -2.10 |
| aseos vestuarios personal masc | 1 | 18.64 | 4.97 | 92.64 |
| **a descontar puerta | -2 | 1 | 2.1 | -4.20 |
| baño | 1 | 10.48 | 4.97 | 52.09 |
| **a descontar puerta | -1 | 1 | 2.1 | -2.10 |
| --ZONA AUDITORIO |  |  |  |  |
| cuarto limpieza | 1 | 11.94 | 4.97 | 59.34 |
| **a descontar puerta | -1 | 1 | 2.1 | -2.10 |
| Subtotal |  |  |  | 542.23 |
| Total |  |  |  | 542.23 |

**E12AP100n** m2 ALICATADO PORCELÁNICO TÉCNICO 45x90 cm COLOR (02/02/2017)
485.82 m2 × 35.79 (36.89 con costes indirectos) = 17921.90
Alicatado con azulejo de gres porcelánico rectificado, en azulejos con acabado natural liso, de 45x90 cm, (BIa s/UNE-EN 14411:2013), 1/0/H/- (paramento, tipo 1; sin requisitos adicionales, tipo 0; higiénico, tipo H/-), recibido con adhesivo C2 TES1 s/UNE-EN 12004:2008+A1:2012 porcelánico blanco con doble encolado, aplicado en toda la superficie con llana dentada, sobre tabiquería de yeso laminado o enfoscado, i/rejuntado con mortero tapajuntas CG2WA s/UNE-EN 13888:2009 color para junta mínima (entre 1,5 y 3 mm), con p.p. de guardavivos de aluminio en todas las esquinas, tipo JOLLY de Schlüter-Systems, i/p.p. de preparación de la superficie soporte de placas de yeso laminado, replanteo, cortes, ingletes, piezas especiales, limpieza, s/NTE-RPA-3, medido deduciendo huecos superiores a 1 m2, con marcado CE y DdP (Declaración de prestaciones) según Reglamento (UE) 305/2011.
NOTA: El replanteo y el despiece se ejecutará segun las indicaciones de la D.F en obra, no admitiendose la colocacion de piezas inferiores a media pieza.
Con objeto de alcanzar 1 Punto en el Requisito MAT 5 del esquema Nueva Construcción del certificado medioambiental BREEAM ES se especifican materiales de protección contra el impacto adecuados a los Criterios del Requisito.

| Código | Ud | Descripción | Rendimiento | Precio | Importe |
|---|---|---|---|---|---|
| O01OB090 | h. | Oficial solador, alicatador | 0.235 | 18.5 | 4.35 |
| O01OB100 | h. | Ayudante solador, alicatador | 0.235 | 16 | 3.76 |
| P09ABV215 | m2 | Azulejo porcelánico técnico color 30x60 cm (material) | 1.1 | 18.360328391084 | 20.20 |
| P01FA415 | kg | Adhesivo cementoso flexible piezas pesadas C2TES1 | 4.5 | 1.1500205691583 | 5.18 |
| P01FJ006 | kg | Junta cementosa mejorada color 2-15 mm CG2 | 0.2 | 2.1000375610717 | 0.42 |
| %0500 | % | Medios auxiliares | 5 % | 33.91 | 1.70 |
| %PM01 | % | Pequeño material | 0.5 % | 35.61 | 0.18 |
|  |  | Total |  |  | 35.79 |

Claves: adhesivo, enfoscado, porcelana, azulejo, gres, especial, alicatado, pieza, mortero, corte, pesado, tapajunta, color, junta, inglete, limpieza, medición, ejecución, círculo, flexible, marco, superficie

| Medición | Uds. | Largo | Alto | Parcial |
|---|---|---|---|---|
| Subtotal: ****CONSERVATORIO- ZONAS COMUNES BAJO RASANTE |  |  |  |  |
| *** SÓTANO -2 |  |  |  |  |
| --NUCLEO ESCALERAS 4 |  |  |  |  |
| V.I | 1 | 21.81 | 2.1 |  |
| **a descontar puerta | -5 | 1 | 2.1 |  |
| -- NUCLEO ASCENSOR CENTRAL |  |  |  |  |
| V.I. (en medio garaje) | 1 | 14.84 | 2.1 |  |
| **a descontar puerta | -1 | 1.9 | 2.1 |  |
| **a descontar ascensor | -1 | 1.6 | 2.2 |  |
| --NUCLEO ESCALERAS 3 |  |  |  |  |
| V.I. | 1 | 16.34 | 2.1 |  |
| **a descontar puerta | -3 | 1 | 2.1 |  |
| --ZONA AUDITORIO |  |  |  |  |
| descansillo escaleras 3.1 | 1 | 8.12 | 2.1 |  |
| **a descontar puerta | -1 | 1.15 | 2.1 |  |
| V.I. | 1 | 9.68 | 2.1 |  |
| **a descontar puerta | -2 | 1.15 | 2.1 |  |
| descansillo escaleras 4.1 | 1 | 22.57 | 2.1 |  |
| **a descontar puerta | -1 | 1.15 | 2.1 |  |
| V.I. | 1 | 11.1 | 2.1 |  |
| **a descontar puerta | -2 | 1.15 | 2.1 |  |
| ... |  |  |  |  |
| *** SÓTANO -1 |  |  |  |  |
| --NUCLEO ESCALERAS 4 |  |  |  |  |
| V.I | 1 | 24.33 | 2.1 |  |
| **a descontar puerta | -5 | 1 | 2.1 |  |
| **a descontar ascensor | -1 | 1.09 | 2.2 |  |
| descansillo escaleras 4 | 1 | 16.74 | 2.1 |  |
| **a descontar puerta | -1 | 1 | 2.1 |  |
| --V.I. CENTRO DE GARAJE |  |  |  |  |
| V.I. | 1 | 14.7 | 2.1 |  |
| **a descontar puerta | -1 | 1 | 2.1 |  |
| **a descontar puerta | -1 | 1.9 | 2.1 |  |
| --NUCLEO ESCALERAS 3 |  |  |  |  |
| V.I. | 1 | 10.52 | 2.1 |  |
| **a descontar puerta | -3 | 1 | 2.1 |  |
| descansillo escaleras | 1 | 7.37 | 2.1 |  |
| **a descontar puerta | -1 | 1 | 2.1 |  |
| --ZONA AUDITORIO |  |  |  |  |
| V.I. | 1 | 12.73 | 2.1 |  |
| **a descontar puerta | -2 | 1 | 2.1 |  |
| escaleras 3.1 | 1 | 29.75 | 2.1 |  |
| **a descontar puerta | -1 | 1 | 2.1 |  |
| V.I. | 1 | 12.92 | 2.1 |  |
| **a descontar puerta | -2 | 1 | 2.1 |  |
| escaleras 4.1 | 1 | 25.2 | 2.1 |  |
| **a descontar puerta | -2 | 1 | 2.1 |  |
| Subtotal |  |  |  |  |
| ...... |  |  |  |  |
| *** AUDITORIO-- ZONAS COMUNES BAJO RASANTE |  |  |  |  |
| SÓTANO -1 |  |  |  |  |
| escalera A5.1 | 1 | 14.1 | 2.1 |  |
| a des: puerta | -2 | 0.925 | 2.2 |  |
| Subtotal |  |  |  |  |
| Total |  |  |  | 485.82 |

**ERPL10abaaban** m2 REV. INTERIOR LAMINADO HPL LISO E=6 MM (02/02/2017)
1049.89 m2 × 72.07 (74.29 con costes indirectos) = 77996.33
Revestimiento de paramentos realizado con tableros decorativos laminados de alta presión, HPL, tipo Fundermax o equivalente,de dimensiones 2800x1300 y espesor 6mm, en color a elegir por la DF entre todos los de la gama, con clasificación de resistencia a fuego bs2d0, a base de resinas termoendurecibles de acrilo-poliuretano, reforzada de forma homogénea con fibras de madera certificada FSC o PEFC, con superficie decorativa no melamínica, tipo EDF según UNE-EN 438-2, colocados mediante fijaciones ocultas a maestras de perfiles omega de acero galvanizado 82x16mm fijados a paramento de yeso laminado o tabiquería de ladrillo, dejando cámara ventilada en la parte posterior de los paneles, con p.p. de remate superior formado por angular continuo de aluminio recibido al paramento, panelado del mismo material de tapas de registro de colector de suelo radiante, incluso de elementos de fijación y anclaje y medios auxiliares. Medido deduciendo huecos.
Resistencia al rayado s/ EN 438-2:2016 =4N
Resistencia al impacto EN 438-2:2016 = 8mm
Con objeto de alcanzar 1 Punto en el Requisito MAT 5 del esquema Nueva Construcción del certificado medioambiental BREEAM ES se especifican materiales de protección contra el impacto adecuados a los Criterios del Requisito.

| Código | Ud | Descripción | Rendimiento | Precio | Importe |
|---|---|---|---|---|---|
| O01OA030 | h. | Oficial primera | 0.377 | 18.5 | 6.97 |
| O01OA060 | h | Peón especializado | 0.377 | 15.5 | 5.84 |
| O01OB150 | h | Oficial 1ª carpintería (mano de obra; 18/11/2020) | 0.377 | 18.5 | 6.97 |
| P04ML070n | m2 | Tabl mad HPL 6mm lis (material) | 1.05 | 36.670655887856 | 38.50 |
| PFPP.9dn | m2 | Maestra 82 perfilería fijación subestructura (material) | 1 | 5.8801051710007 | 5.88 |
| P04MW010 | u | Material auxiliar revestimiento madera (material) | 1.5 | 1.0600189593981 | 1.59 |
| P13WW070n | m. | Angular alumino 100mm | 0.45 | 5.6501010571691 | 2.54 |
| P13WW070m | m | Recibido angular aluminio (material) | 0.45 | 0.4700084065256 | 0.21 |
| %PM0020 | % | Pequeño material (18/11/2020) | 0.2 % | 68.50 | 0.14 |
| %0500 | % | Medios auxiliares | 5 % | 68.64 | 3.43 |
|  |  | Total |  |  | 72.07 |

Relación comercial: ADMON: Conselleria, 70.54, Alicante, 73.18, Andalucía, 73.04, Aragón, 74.01, Asturias, 75.75, Baleares, 72.22, Canarias, 71.62, Cantabria, 72.54, Castellón, 72.18, Castilla - La Manc, 71.37, Castilla y León, 72.57, Cataluña, 74.85, Comunitat Valencia, 72.7, Extremadura, 71.35, Galicia, 72.41, Madrid (Comunidad, 75.57, Murcia (Región), 72.35, Navarra (Comunidad, 74.87, País Vasco, 76.54, Rioja, La, 73.77, Valencia, 72.44

| Medición | Uds. | Largo | Alto | Parcial |
|---|---|---|---|---|
| *** REVESTIMIENTO PANELADO PASILLOS-CONSERVATORIO |  |  |  |  |
| -- PLANTA BAJA |  |  |  |  |
| - Pasillo lateral izquierdo |  |  |  |  |
| Contorno aseos+instalaciones+ cabina 7-8 | 1 | 43.87 | 2.4 | 105.29 |
| a des: puertas PA02 | -2 | 1.05 | 2.4 | -5.04 |
| PM03 | -1 | 1.05 | 2.4 | -2.52 |
| PM02 | -2 | 0.95 | 2.4 | -4.56 |
| Contorno sala usos multiples+cabinas 1-3 | 1 | 20.93 | 2.4 | 50.23 |
| a des: puertas PA02 | -3 | 1.05 | 2.4 | -7.56 |
| PA03 | -1 | 1.92 | 2.4 | -4.61 |
| Contorno cabina 4-6 + sala usos multiples | 1 | 20.87 | 2.4 | 50.09 |
| a des: puertas PA02 | -3 | 1.05 | 2.4 | -7.56 |
| PA03 | -1 | 1.92 | 2.4 | -4.61 |
| Contorno aula contrabajo+aula formacion 4-3 | 1 | 24.16 | 2.4 | 57.98 |
| a des: puertas PS01 | -1 | 1.92 | 2.4 | -4.61 |
| PM03 | -2 | 1.05 | 2.4 | -5.04 |
| - Pasillo lateral derecha |  |  |  |  |
| Contorno aula coro+aula orquesta | 1 | 44.06 | 2.4 | 105.74 |
| a des: puertas PA03 | -4 | 1.92 | 2.4 | -18.43 |
| Contorno aula formación 1+ aula percusión | 1 | 20.13 | 2.4 | 48.31 |
| a des: puertas PA03 | -1 | 1.92 | 2.4 | -4.61 |
| PM03 | -1 | 1.05 | 2.4 | -2.52 |
| Contorno cabina percusion 4-1 | 1 | 28.6 | 2.4 | 68.64 |
| a des: puertas PA04 | -1 | 1.96 | 2.4 | -4.70 |
| Contorno camerinos+aseos + basuras | 1 | 22.1 | 2.4 | 53.04 |
| a des: puertas PM03 | -2 | 1.05 | 2.4 | -5.04 |
| PM04 | -1 | 1.05 | 2.4 | -2.52 |
| Interior escalera | 1 | 6.36 | 2.4 | 15.26 |
|  | 1 | 5.5 | 2.4 | 13.20 |
| Contorno acceso secretaria | 1 | 8 | 2.4 | 19.20 |
| a des: puertas PM03 | -1 | 1.05 | 2.4 | -2.52 |
| PV07 | -1 | 2.9 | 2.4 | -6.96 |
| Contorno acceso conserjería | 1 | 6.2 | 2.4 | 14.88 |
| a des: puertas PA03 | -1 | 1.92 | 2.4 | -4.61 |
| -- PLANTA PRIMERA |  |  |  |  |
| - Contorno aulas nucleo central instrum1-3,7-11+ a. form genera | 1 | 106.9 | 2.4 | 256.56 |
| a des: puertas PA03 | -8 | 1.92 | 2.4 | -36.86 |
| PM06 | -2 | 2 | 2.4 | -9.60 |
| VE01 | -9 | 0.86 | 2 | -15.48 |
| PE01 | -1 | 0.92 | 2.4 | -2.21 |
| - Contorno exterior pasillo | 1 | 193.21 | 2.4 | 463.70 |
| a des: puertas PA01 | -16 | 1.05 | 2.4 | -40.32 |
| PM06 | -1 | 2 | 2.4 | -4.80 |
| PA03 | -5 | 1.92 | 2.4 | -23.04 |
| PV03 | -1 | 2.05 | 2.4 | -4.92 |
| PM04 | -1 | 1.05 | 2.4 | -2.52 |
| PM03 | -1 | 1.05 | 2.4 | -2.52 |
| PM02 | -2 | 0.95 | 2.4 | -4.56 |
| PM05 | -2 | 1.83 | 2.4 | -8.78 |
| PV06 | -1 | 6.7 | 2.4 | -16.08 |
| PS02 | -1 | 1.05 | 2.4 | -2.52 |
| Subtotal |  |  |  | 1049.89 |
| Total |  |  |  | 1049.89 |

**ERPIN** m2 REVESTIMIENTO DE PAREDES CON PLACAS RÍGIDAS AC. INOX. (02/02/2017)
20.24 m2 × 110.43 (113.83 con costes indirectos) = 2303.92
Revestimiento de paramentos verticales con paneles de chapa de acero inoxidable AISI 316, de 1 mm de espesor, con despieces y módulos según diseño en planos e indicaciones de la DF, montados sobre rastreles ocultos tipo omega, fijados al paramento, con p.p. de remates, encuentros, piezas y formas especiales, plegaduras, etc, a requerimiento del paramento que se revista, incluso replanteo, piezas de remate, limpieza y medios auxiliares y elementos de fijación y anclaje, totalmente terminado. Medido deduciendo huecos.

| Código | Ud | Descripción | Rendimiento | Precio | Importe |
|---|---|---|---|---|---|
| O01OB130 | h | Oficial 1ª cerrajero | 0.532 | 18.5 | 9.84 |
| O01OA050 | h | Ayudante | 0.188 | 16 | 3.01 |
| O01OA070 | h | Peón ordinario | 0.188 | 14.5 | 2.73 |
| P04L010n | m2 | Placa acero inox. comp. AISI 314 e=1 mm (material) | 1.15 | 76.731372410014 | 88.24 |
| P30PW110 | u | Piezas especiales/material complementario (material) | 0.87 | 1.0700191382603 | 0.93 |
| %PM0040 | % | Pequeño material | 0.4 % | 104.75 | 0.42 |
| %0500 | % | Medios auxiliares | 5 % | 105.17 | 5.26 |
|  |  | Total |  |  | 110.43 |

| Medición | Uds. | Largo | Alto | Parcial |
|---|---|---|---|---|
| *** PLANTAS SOBRE RASANTE |  |  |  |  |
| -- Frente ascensor central conservatorio |  |  |  |  |
| - PB | 1 | 3.85 | 2.9 | 11.17 |
| a des: puertas | -1 | 1.3 | 2.2 | -2.86 |
| - P1 | 1 | 3.9 | 2.9 | 11.31 |
| a des: puertas | -1 | 1.3 | 2.2 | -2.86 |
| Subtotal |  |  |  | 16.76 |
| ... |  |  |  |  |
| - Pilares vistos conexión | 3 | 0.4 | 2.9 | 3.48 |
| Subtotal |  |  |  | 3.48 |
| Total |  |  |  | 20.24 |

**ERPF.2dn** m2 REVESTIMIENTO VINÍLICO PARED VESCOM (12/02/2019)
46.36 m2 × 31.52 (32.49 con costes indirectos) = 1506.24
Revestimiento vinílico para pared realizado con tela vinílica, compuesta por soporte de tejido de algodón con una capa de recubrimiento de cloruro de polivinilo en acabados de gama alta tipo VESCOM o equivalente (metalizadas, sedas o gofrados) fijado con el adhesivo recomendado por el fabricante. Según CTE - 2010 (DB-SI) cumple el requerimiento de resistencia al fuego (B s2 d0). Actividad antibacteriana (E.coli-S.aureus-MRSA): Inhibición del crecimiento según ISO 22196 >99%. Colores a elegir por la D.F., con marcado CE y DdP (declaración de prestaciones) según Reglamento UE 305/2011. Medido deduciendo huecos.

| Código | Ud | Descripción | Rendimiento | Precio | Importe |
|---|---|---|---|---|---|
| O01OA030 | h. | Oficial primera | 0.132 | 18.5 | 2.44 |
| O01OA070 | h | Peón ordinario | 0.132 | 14.5 | 1.91 |
| PRFS.2dn | m2 | Pavimento vinílico pared rollo e=1 mm Gerflor Mural Club (material) | 1.05 | 23.55042122059 | 24.73 |
| PBUA.8b | kg | Adhesivo para papel vinílico 6kg (material) | 0.2 | 5.6501010571691 | 1.13 |
| P08SW080 | m | Cordón soldadura en caliente (material) | 3.12 | 0.2700048292806 | 0.84 |
| %0100 | % | Medios auxiliares | 1 % | 31.05 | 0.31 |
| %PM01 | % | Pequeño material | 0.5 % | 31.36 | 0.16 |
|  |  | Total |  |  | 31.52 |

| Medición | Uds. | Largo | Alto | Parcial |
|---|---|---|---|---|
| *** CONSERVATORIO |  |  |  |  |
| -- PLANTA PRIMERA |  |  |  |  |
| - Cafetería | 1 | 26.6 | 3.15 | 83.79 |
| a des: ventana | -1 | 6.85 | 2.35 | -16.10 |
| a des: puertas | -1 | 0.92 | 2.1 | -1.93 |
|  | -1 | 6.69 | 2.9 | -19.40 |
| Subtotal |  |  |  | 46.36 |
| Total |  |  |  | 46.36 |

**ERSC.5a** ml JUNTA DE DILATACIÓN TOFFOLO PARED (12/02/2019)
8.62 ml × 6.03 (6.22 con costes indirectos) = 53.62
Tapajuntas de perfiles de aluminio, en juntas de dilatación en paredes interiores, sistema FLUSH banda simple de JUNTAS TOFFOLO o equivalente, compuesto por goma elastomérica co-extrusionada e insertada en perfiles de aluminio, modelo FWF - 20 , incluso p.p. de fijaciones y medios auxiliares, para colocar previo al revestimiento.

| Código | Ud | Descripción | Rendimiento | Precio | Importe |
|---|---|---|---|---|---|
| O01OA030 | h. | Oficial primera | 0.022 | 18.5 | 0.41 |
| PJTAHTFG | m | Junta vertical toffolo Flush FWF-20 (material) | 1 | 5.5300989108221 | 5.53 |
| %0100 | % | Medios auxiliares | 1 % | 5.94 | 0.06 |
| %PM01 | % | Pequeño material | 0.5 % | 6.00 | 0.03 |
|  |  | Total |  |  | 6.03 |

| Medición | Uds. | Largo | Parcial |
|---|---|---|---|
| *** JUNTA DILATACIÓN EDIFICIOS | 2 | 4.31 | 8.62 |
| Total |  |  | 8.62 |

**ERTC.2babn** m2 FALSO TECHO SUSPENDIDO CONTÍNUO PLACA 13 MM (12/02/2019)
660.69 m2 × 17.94 (18.49 con costes indirectos) = 12216.16
Falso techo continuo formado con placa de yeso laminado tipo Placo o equivalente de 13 mm, colocada sobre una estructura oculta de acero galvanizado, formada por perfiles T/C de 40 mm. cada 40 cm. y perfilería U de 34x31x34 mm., i/replanteo auxiliar, accesorios de fijación, nivelación y repaso de juntas con cinta y pasta, cinta guardavivos de acero galvanizado en bordes vistos, listo para pintar, montaje y desmontaje de andamios, con p.p. apertura de huecos para luminarias, rejillas, registros, altavoces, etc., terminado s/NTE-RTC, medido deduciendo huecos.
Con objeto de alcanzar 1 Punto en el Requisito MAT 1 del esquema Nueva Construcción del certificado medioambiental BREEAM ES los productos de Yeso laminado deberán contar con una Declaración Ambiental de Producto.

| Código | Ud | Descripción | Rendimiento | Precio | Importe |
|---|---|---|---|---|---|
| O01OA030 | h. | Oficial primera | 0.235 | 18.5 | 4.35 |
| O01OA070 | h | Peón ordinario | 0.235 | 14.5 | 3.41 |
| P04PY020 | m2 | Placa yeso laminado BA 13 (material) | 1.15 | 3.3500599188524 | 3.85 |
| P04PMJ010 | kg | Pasta de juntas PYL estandar | 0.47 | 0.8300148455664 | 0.39 |
| P04PW005 | m | Cinta de juntas rollo 150 m | 1.89 | 0.0300005365867 | 0.06 |
| PFPP12an | m. | Perfil laminado U 34x31x34 mm (material) | 0.7 | 1.5900284390971 | 1.11 |
| PFPP12ann | m. | Perfil techo continuo yeso laminado T/C-47 (material) | 2.6 | 1.2500223577808 | 3.25 |
| P04POP010 | u | Tornillo fijación PYL a perfil metálico e<0,75 mm (PM) 3,5x25 mm (material) | 10 | 0.0100001788622 | 0.10 |
| PFPP15ann | ud | Tornillo MM-9,5 mm yeso laminado (material) | 5 | 0.0300005365867 | 0.15 |
| PFPP10ann | ud | Pieza empalme techo yeso laminado T-47 (material) | 0.32 | 0.3500062601786 | 0.11 |
| PFPP55a | ud | Horquilla techo yeso laminado T-47 (material) | 1.26 | 0.5200093008368 | 0.66 |
| P04PNA010 | kg | Pasta de agarre PYL estandar | 0.53 | 0.4300076910766 | 0.23 |
| %0100 | % | Medios auxiliares | 1 % | 17.67 | 0.18 |
| %PM01 | % | Pequeño material | 0.5 % | 17.85 | 0.09 |
|  |  | Total |  |  | 17.94 |

| Medición | Uds. | Largo | Parcial |
|---|---|---|---|
| Subtotal: **** CONSERVATORIO |  |  | 0.00 |
| *** CUARTOS PLANTA BAJA |  |  |  |
| almacen instrumentos | 1 | 54.96 | 54.96 |
| entrada a conserjería | 1 | 9.08 | 9.08 |
| reprografía | 1 | 6.38 | 6.38 |
| rack | 1 | 5.6 | 5.60 |
| acceso secretaría | 1 | 6.38 | 6.38 |
| cgd | 1 | 4.79 | 4.79 |
| archivo | 1 | 16.87 | 16.87 |
| escaleras c1 | 1 | 5.9 | 5.90 |
| escalera C4-acceso garaje | 1 | 20.12 | 20.12 |
| *** PLANTA SÓTANO -1 |  |  |  |
| --Vestíbulo ascensor |  |  |  |
| V.I. | 1 | 11.88 | 11.88 |
| -- Escalera C4 |  |  |  |
| V.I | 1 | 17.47 | 17.47 |
| descansillo escaleras 4 | 1 | 11.69 | 11.69 |
| -- Vestíbulos escalera C3.1 |  |  |  |
| V.I. | 1 | 5.68 | 5.68 |
| descansillo escaleras | 1 | 6.05 | 6.05 |
| -- Vestíbulos escaleras auditorio |  |  |  |
| V.I. | 1 | 7.27 | 7.27 |
| escaleras 3.1 | 1 | 41.64 | 41.64 |
| V.I. | 1 | 8.48 | 8.48 |
| escaleras 4.1 | 1 | 36.47 | 36.47 |
| *** PLANTA SÓTANO -2 |  |  |  |
| --Vestíbulo ascensor |  |  |  |
| V.I. | 1 | 15.14 | 15.14 |
| -- Escalera C4 |  |  |  |
| V.I | 1 | 13.48 | 13.48 |
| descansillo escaleras 4 | 1 | 5.54 | 5.54 |
| -- Vestíbulos escalera C3.1 |  |  |  |
| V.I. | 1 | 12.4 | 12.40 |
| descansillo escaleras | 1 | 7.36 | 7.36 |
| -- Vestíbulos escaleras auditorio |  |  |  |
| V.I. | 1 | 7.94 | 7.94 |
| escaleras 3.1 | 1 | 3.98 | 3.98 |
| V.I. | 1 | 8.55 | 8.55 |
| escaleras 4.1 | 1 | 21.51 | 21.51 |
| Subtotal |  |  | 372.61 |
| -..... |  |  |  |
| *** AUDITORIO*** |  |  |  |
| ESCALERA BAJADA A SÓTANO | 1 | 9 | 9.00 |
| VESTIBULO ASEO PL BAJA | 1 | 5.66 | 5.66 |
| ACCESO PLATEA DCHA | 1 | 16.21 | 16.21 |
| ACCESO PLATEA IZDA | 1 | 16.26 | 16.26 |
| ACCESO BAÑOS PL BAJA IZDA | 1 | 16.53 | 16.53 |
| ACCESO BAÑOS PL BAJA DCHA | 1 | 16.53 | 16.53 |
| CORTAVIENTOS IZDA | 1 | 8.16 | 8.16 |
| CORTAVIENTOS DCHA | 1 | 8.94 | 8.94 |
| ESCALERA TRASEA ESCENARIO | 1 | 17.9 | 17.90 |
| ACCESO ANFITEATRO EP DCHA | 1 | 17.24 | 17.24 |
| ACCESO ANFITEATRO EP IZDA | 1 | 17.24 | 17.24 |
| GALERIA LATERAL DCHA | 1 | 40.72 | 40.72 |
|  | 1 | 40.72 | 40.72 |
| VESTIBULO LATERAL PL PRIMERA | 1 | 20.24 | 20.24 |
|  | 1 | 20.24 | 20.24 |
| ESCALERA PL PRIMERA | 1 | 8.28 | 8.28 |
|  | 1 | 8.21 | 8.21 |
| Subtotal |  |  | 288.08 |
| Total |  |  | 660.69 |

**ERTP.3aa** m2 FALSO TECHO REGISTRABLE PYL RESISTENTE HUMEDAD 120X60 10MM (12/02/2019)
297.58 m2 × 23.16 (23.87 con costes indirectos) = 7103.23
Falso techo realizado con placas de yeso laminado de 120x60 y 1cm de espesor, con una cara revestida por una lámina vinílica de color blanco, con bordes cuadrados, con sustentación vista a base de perfil primario y secundario lacados, rematados perimetralmente con un perfil angular y suspendido mediante piezas metálicas galvanizadas, i/p.p. de elementos de remate, accesorios de fijación y montaje y desmontaje de andamios, terminado y listo para pintar, s/NTE-RTP-17, medido deduciendo huecos superiores a 2 m2. Placas de yeso laminado, pasta de juntas, accesorios de fijación y perfilería con marcado CE y DdP (Declaración de prestaciones) según Reglamento (UE) 305/2011.
Con objeto de alcanzar 1 Punto en el Requisito MAT 1 del esquema Nueva Construcción del certificado medioambiental BREEAM ES los productos de Yeso laminado deberán contar con una Declaración Ambiental de Producto.

| Código | Ud | Descripción | Rendimiento | Precio | Importe |
|---|---|---|---|---|---|
| O01OA030 | h. | Oficial primera | 0.235 | 18.5 | 4.35 |
| O01OA060 | h | Peón especializado | 0.235 | 15.5 | 3.64 |
| PFPC.1bc | ud | Placa yeso laminado 120x60 H1 12.5mm (material) | 1.4 | 8.0701443418326 | 11.30 |
| PRTW.1aa | m | Perfil met prim-3000 an 15 acan (material) | 1.8 | 0.9800175285001 | 1.76 |
| PRTW.1ba | m | Perfil met secu-600 an 15 acan (material) | 0.8 | 0.9800175285001 | 0.78 |
| PRTW.1da | m | Perfil met ang-3000 an 15 acan (material) | 1 | 0.6800121626327 | 0.68 |
| PRTW.2ad | u | Tirante galv c/balancín 0.4m (material) | 1 | 0.1800032195204 | 0.18 |
| PRTW.3c | u | Pieza cuelgue met galv p/perfil (material) | 1 | 0.120002146347 | 0.12 |
| %0100 | % | Medios auxiliares | 1 % | 22.81 | 0.23 |
| %PM01 | % | Pequeño material | 0.5 % | 23.04 | 0.12 |
|  |  | Total |  |  | 23.16 |

Relación comercial: ADMON: Conselleria, 22.7, Alicante, 23.64, Andalucía, 23.46, Aragón, 23.72, Asturias, 24.21, Baleares, 23.24, Canarias, 23.07, Cantabria, 23.32, Castellón, 23.04, Castilla - La Manc, 22.99, Castilla y León, 23.33, Cataluña, 23.96, Comunitat Valencia, 23.36, Extremadura, Galicia, 23.29, Madrid (Comunidad, 24.16, Murcia (Región), 23.27, Navarra (Comunidad, 23.97, País Vasco, 24.42, Rioja, La, 23.66, Valencia, 23.2

| Medición | Uds. | Largo | Parcial |
|---|---|---|---|
| Subtotal: *******CONSERVATORIO******* |  |  | 0.00 |
| *** PLANTA PRIMERA- ESTANCIAS HÚMEDAS |  |  |  |
| cuarto limpieza | 1 | 5.48 | 5.48 |
| rack | 1 | 5.61 | 5.61 |
| -- Aseos profesores |  |  |  |
| aseos prof | 1 | 4.3 | 4.30 |
| aseos prof | 1 | 4.8 | 4.80 |
| aseos prof | 1 | 5.65 | 5.65 |
| -- Aseos alumnos |  |  |  |
| aseo 1 | 1 | 9.99 | 9.99 |
| aseo 1 | 1 | 4.61 | 4.61 |
| aseo 2 | 1 | 9.99 | 9.99 |
| aseo 2 | 1 | 5.31 | 5.31 |
| *** PLANTA BAJA- ESTANCIAS HÚMEDAS |  |  |  |
| -- Camerinos |  |  |  |
| distribuidor camerinos | 1 | 14.24 | 14.24 |
| camerino 1 | 1 | 3.55 | 3.55 |
| camerino 1 | 1 | 3.99 | 3.99 |
| camerino 2 | 1 | 14.41 | 14.41 |
| camerino 2 | 1 | 4.67 | 4.67 |
| camerino 3 | 1 | 15.81 | 15.81 |
| camerino 3 | 1 | 5.14 | 5.14 |
| camerino 4 | 1 | 4.29 | 4.29 |
| camerino 4 | 1 | 2.24 | 2.24 |
| -- Aseos profesores |  |  |  |
| aseos prof | 1 | 4.3 | 4.30 |
| aseos prof | 1 | 4.8 | 4.80 |
| aseos prof | 1 | 5.66 | 5.66 |
| -- Limpieza-basuras | 1 | 5.22 | 5.22 |
|  | 1 | 7.36 | 7.36 |
| -- Aseos alumnos |  |  |  |
| aseo 1 | 1 | 9.99 | 9.99 |
| aseo 1 | 1 | 4.61 | 4.61 |
| aseo 2 | 1 | 5.31 | 5.31 |
| aseo 2 | 1 | 9.99 | 9.99 |
| Subtotal: ... |  |  | 181.32 |
| *** PLANTA SÓTANO -1 |  |  |  |
| --Vestíbulo ascensor |  |  |  |
| pasillo | 1 | 6.18 | 6.18 |
| cuarto limpieza | 1 | 5.73 | 5.73 |
| aseos vestuarios personal fem | 1 | 15.73 | 15.73 |
| baño 1 | 1 | 2.19 | 2.19 |
| baño 2 PMR | 1 | 4.75 | 4.75 |
| aseos vestuarios personal masc | 1 | 20 | 20.00 |
| baño | 1 | 5.7 | 5.70 |
| -- Escalera C4 |  |  |  |
| baño 1 | 1 | 4.93 | 4.93 |
| baño 2 | 1 | 6.61 | 6.61 |
| *** PLANTA SÓTANO -2 |  |  |  |
| -- Escalera C4 |  |  |  |
| baño 1 | 1 | 4.93 | 4.93 |
| baño 2 | 1 | 6.61 | 6.61 |
| ...... |  |  |  |
| ***** AUDITORIO***** |  |  |  |
| ASEO ADAPTADO PL BAJA | 1 | 5.52 | 5.52 |
| ASEOS IZDA PL BAJA | 1 | 13.05 | 13.05 |
| ASEOS DCHA PL BAJA | 1 | 14.33 | 14.33 |
| Subtotal |  |  | 116.26 |
| Total |  |  | 297.58 |

**E08TAK010** m2 FALSO TECHO YESO LAM. LISO BA-2X15MM (02/02/2017)
1724.84 m2 × 22.27 (22.96 con costes indirectos) = 39602.33
Falso techo contínuo de yeso laminado tipo Placo o equivalente, formado por dos placa de yeso de 15 mm. de espesor, colocada sobre una estructura oculta de acero galvanizado, formada por perfiles T/C de 40 mm. cada 40 cm. y perfilería U de 34x31x34 mm., i/replanteo auxiliar, accesorios de fijación, nivelación y repaso de juntas con cinta y pasta, montaje y desmontaje de andamios, completamente terminado s/NTE-RTC, medido deduciendo huecos. Medido según superficie real en forjado plano o inclinado.
Con objeto de alcanzar 1 Punto en el Requisito MAT 1 del esquema Nueva Construcción del certificado medioambiental BREEAM ES los productos de Yeso laminado deberán contar con una Declaración Ambiental de Producto.

| Código | Ud | Descripción | Rendimiento | Precio | Importe |
|---|---|---|---|---|---|
| O01OB110 | h | Oficial yesero o escayolista | 0.264 | 18.5 | 4.88 |
| O01OB120 | h. | Ayudante yesero o escayolista (mano de obra; 18/11/2020) | 0.264 | 16 | 4.22 |
| P04PS045 | m2 | Placa yeso laminado BA 15 | 2 | 3.9500706505872 | 7.90 |
| P04PMJ010 | kg | Pasta de juntas PYL estandar | 0.25 | 0.8300148455664 | 0.21 |
| P04PW005 | m | Cinta de juntas rollo 150 m | 1 | 0.0300005365867 | 0.03 |
| P04PW150 | m. | Perfil laminado U 34x31x34 mm (material) | 0.7 | 0.9800175285001 | 0.69 |
| P04TW070 | m. | Perfil techo continuo yeso laminado T/C-47 (material) | 2.6 | 0.8000143089797 | 2.08 |
| P04PW065 | u | Tornillo PM 3,9x25 mm | 10 | 0.0100001788622 | 0.10 |
| P04PW100 | ud | Tornillo MM-9,5 mm | 5 | 0.0300005365867 | 0.15 |
| P04TW080 | ud | Pieza empalme techo yeso laminado T-47 (material) | 0.32 | 0.2300041138317 | 0.07 |
| P04TW090 | ud | Horquilla techo yeso laminado T-47 (material) | 1.26 | 0.4300076910766 | 0.54 |
| P04PNA010 | kg | Pasta de agarre PYL estandar | 0.53 | 0.4300076910766 | 0.23 |
| %0500 | % | Medios auxiliares | 5 % | 21.10 | 1.06 |
| %PM01 | % | Pequeño material | 0.5 % | 22.16 | 0.11 |
|  |  | Total |  |  | 22.27 |

Claves: yeso, estructura, accesorio, liso, lámina, colocación, acero, galvanizar, perfil, auxiliar, falso, techo, nivel, placa, junta, cinta, pasta, montaje, medición, terminación, fijación, hueco, andamio, desmontable

| Medición | Uds. | Largo | Parcial |
|---|---|---|---|
| **** AULAS/CABINAS PLANTA BAJA |  |  |  |
| cabina 1 | 1 | 11.65 | 11.65 |
| cabina 2 | 1 | 11.16 | 11.16 |
| cabina 3 | 1 | 10.96 | 10.96 |
| cabina 4 | 1 | 11.21 | 11.21 |
| cabina 5 | 1 | 11.28 | 11.28 |
| cabina 6 | 1 | 11.26 | 11.26 |
| cabina 7 | 1 | 15.27 | 15.27 |
| cabina 8 | 1 | 13.94 | 13.94 |
| cabina percusion 1 | 1 | 19.49 | 19.49 |
| cabina percusion 2 | 1 | 18.84 | 18.84 |
| cabina percusion 3 | 1 | 18.79 | 18.79 |
| cabina percusion 4 | 1 | 19.88 | 19.88 |
| aula percusion | 1 | 64.38 | 64.38 |
| aula contrabajo | 1 | 52.48 | 52.48 |
| aula orquesta | 1 | 116.86 | 116.86 |
| aula coro | 1 | 99.74 | 99.74 |
| aula usos múltiples | 1 | 127.38 | 127.38 |
| aula ensayo instrumental | 1 | 47.78 | 47.78 |
| Subtotal |  |  | 682.35 |
| aula formación gral. 4 | 1 | 35.18 | 35.18 |
| aula formación gral.3 | 1 | 33.42 | 33.42 |
| aula formación gral.2 | 1 | 33.13 | 33.13 |
| aula formación gral.1 | 1 | 32.8 | 32.80 |
| Subtotal |  |  | 134.53 |
| *** AULAS PLANTA PRIMERA |  |  |  |
| a ens instrum 1 | 1 | 36.76 | 36.76 |
| a ens instrum 2 | 1 | 31.28 | 31.28 |
| aula formacion gral | 2 | 31.28 | 62.56 |
| a ens instrum 3 | 1 | 31.33 | 31.33 |
| Aula música de camara | 1 | 42.71 | 42.71 |
| a ens instrum 4 | 1 | 21.74 | 21.74 |
| a ens instrum 5 | 1 | 21.45 | 21.45 |
| a ens instrum 6 | 1 | 32.03 | 32.03 |
| aula musica camara | 1 | 57.2 | 57.20 |
| a ens instrum 12-19 | 8 | 23.43 | 187.44 |
| a ens instrum 20 | 1 | 23.43 | 23.43 |
| Aula formación | 1 | 59.35 | 59.35 |
| a ens instrum 7 | 1 | 31.41 | 31.41 |
| a ens instrum 8-10 | 3 | 31.1 | 93.30 |
| a ens instrum 11 | 1 | 36.66 | 36.66 |
| a ens instrum 21 | 1 | 20.44 | 20.44 |
| a ens instrum 22 | 1 | 20.07 | 20.07 |
| a ens instrum 23 | 1 | 19.45 | 19.45 |
| a ens instrum 24 | 1 | 19.83 | 19.83 |
| a ens instrum 25 | 1 | 19.81 | 19.81 |
| a ens instrum 26 | 1 | 19.87 | 19.87 |
| a ens instrum 27 | 1 | 19.84 | 19.84 |
| Subtotal |  |  | 907.96 |
| Total |  |  | 1724.84 |

**ERTC.2babnm** ml TABICA PERIMETRAL PLACA YESO LAMINADO 13 MM (12/02/2019)
27.07 ml × 15.78 (16.27 con costes indirectos) = 440.43
Tabica de placas de yeso laminado tipo PLADUR o equivalente para falsos techos lisos de hasta 50 cm. de altura, incluso tabicas en ángulo, formado por una placa de yeso de 13 mm. de espesor colocada sobre una estructura oculta de acero galvanizado, formada por perfiles T/C de 40 mm. cada 40 cm. y perfilería U de 34x31x34 mm., i/replanteo auxiliar, accesorios de fijación, nivelación y repaso de juntas con cinta y pasta, cinta guardavivos para cantos rectos, montaje y desmontaje de andamios y p.p. apertura de huecos para luminarias, rejillas, registros, etc.,completamente terminado s/NTE-RTC, medido deduciendo huecos.
Con objeto de alcanzar 1 Punto en el Requisito MAT 1 del esquema Nueva Construcción del certificado medioambiental BREEAM ES los productos de Yeso laminado deberán contar con una Declaración Ambiental de Producto.

| Código | Ud | Descripción | Rendimiento | Precio | Importe |
|---|---|---|---|---|---|
| O01OA030 | h. | Oficial primera | 0.235 | 18.5 | 4.35 |
| O01OA070 | h | Peón ordinario | 0.235 | 14.5 | 3.41 |
| P04PY020 | m2 | Placa yeso laminado BA 13 | 0.515 | 3.3500599188524 | 1.73 |
| P04PMJ010 | kg | Pasta de juntas PYL estandar | 0.313 | 0.8300148455664 | 0.26 |
| P04PW005 | m | Cinta de juntas rollo 150 m | 2.1 | 0.0300005365867 | 0.06 |
| PFPP12anm | m. | Perfil angular remate (material) | 2.1 | 0.9500169919134 | 2.00 |
| PFPP12ann | m. | Perfil techo continuo yeso laminado T/C-47 | 2.1 | 1.2500223577808 | 2.63 |
| P04POP010 | u | Tornillo fijación PYL a perfil metálico e<0,75 mm (PM) 3,5x25 mm | 10 | 0.0100001788622 | 0.10 |
| PFPP15ann | ud | Tornillo MM-9,5 mm yeso laminado | 5 | 0.0300005365867 | 0.15 |
| PFPP10ann | ud | Pieza empalme techo yeso laminado T-47 | 0.32 | 0.3500062601786 | 0.11 |
| PFPP55a | ud | Horquilla techo yeso laminado T-47 | 1.26 | 0.5200093008368 | 0.66 |
| P04PNA010 | kg | Pasta de agarre PYL estandar | 0.178 | 0.4300076910766 | 0.08 |
| %0100 | % | Medios auxiliares | 1 % | 15.54 | 0.16 |
| %PM01 | % | Pequeño material | 0.5 % | 15.70 | 0.08 |
|  |  | Total |  |  | 15.78 |

| Medición | Uds. | Largo | Parcial |
|---|---|---|---|
| ** ESCALERAS PB |  |  |  |
| - Escalera izquierda | 1 | 2.95 | 2.95 |
| - Escalera derecha | 1 | 2.9 | 2.90 |
| ** SÓTANO -2 |  |  |  |
| - Escalera 4 | 1 | 2.6 | 2.60 |
| - Escalera C3.1 | 1 | 3.21 | 3.21 |
| - Escalera A3.1 | 1 | 2.4 | 2.40 |
| - Escalera A4.1 | 1 | 2.4 | 2.40 |
| ** SÓTANO -1 |  |  |  |
| - Escalera 4 | 1 | 2.6 | 2.60 |
| - Escalera C3.1 | 1 | 3.21 | 3.21 |
| - Escalera A3.1 | 1 | 2.4 | 2.40 |
| - Escalera A4.1 | 1 | 2.4 | 2.40 |
| Subtotal |  |  | 27.07 |
| Subtotal |  |  | 0.00 |
| Total |  |  | 27.07 |

**ERTC.2babnmL** ml TABICA PERIMETRAL PLACA YESO LAMINADO 13 MM h=1,80m LUCERNARIOS (12/02/2019)
16 ml × 33.98 (35.03 con costes indirectos) = 560.48
Tabica de placas de yeso laminado para remate de lucernarios en aula de coro y orquesta, para falsos techos lisos de hasta 180 cm. de altura, incluso tabicas en ángulo, formado por una placa de yeso de 13 mm. de espesor colocada sobre una estructura oculta de acero galvanizado, formada por perfiles T/C de 40 mm. cada 40 cm. y perfilería U de 34x31x34 mm., i/replanteo auxiliar, accesorios de fijación, nivelación y repaso de juntas con cinta y pasta, cinta guardavivos para cantos rectos, montaje y desmontaje de andamios y p.p. apertura de huecos para luminarias, rejillas, registros, etc.,completamente terminado s/NTE-RTC, medido deduciendo huecos.
Con objeto de alcanzar 1 Punto en el Requisito MAT 1 del esquema Nueva Construcción del certificado medioambiental BREEAM ES los productos de Yeso laminado deberán contar con una Declaración Ambiental de Producto.

| Código | Ud | Descripción | Rendimiento | Precio | Importe |
|---|---|---|---|---|---|
| O01OA030 | h. | Oficial primera | 0.282 | 18.5 | 5.22 |
| O01OA070 | h | Peón ordinario | 0.282 | 14.5 | 4.09 |
| P04PY020 | m2 | Placa yeso laminado BA 13 | 1.8 | 3.3500599188524 | 6.03 |
| P04PMJ010 | kg | Pasta de juntas PYL estandar | 0.939 | 0.8300148455664 | 0.78 |
| P04PW005 | m | Cinta de juntas rollo 150 m | 6.3 | 0.0300005365867 | 0.19 |
| PFPP12anm | m. | Perfil angular remate | 6.3 | 0.9500169919134 | 5.99 |
| PFPP12ann | m. | Perfil techo continuo yeso laminado T/C-47 | 6.3 | 1.2500223577808 | 7.88 |
| P04POP010 | u | Tornillo fijación PYL a perfil metálico e<0,75 mm (PM) 3,5x25 mm | 30 | 0.0100001788622 | 0.30 |
| PFPP15ann | ud | Tornillo MM-9,5 mm yeso laminado | 15 | 0.0300005365867 | 0.45 |
| PFPP10ann | ud | Pieza empalme techo yeso laminado T-47 | 0.96 | 0.3500062601786 | 0.34 |
| PFPP55a | ud | Horquilla techo yeso laminado T-47 | 3.78 | 0.5200093008368 | 1.97 |
| P04PNA010 | kg | Pasta de agarre PYL estandar | 0.534 | 0.4300076910766 | 0.23 |
| %0100 | % | Medios auxiliares | 1 % | 33.47 | 0.33 |
| %PM01 | % | Pequeño material | 0.5 % | 33.80 | 0.17 |
|  |  | Total |  |  | 33.98 |

| Medición | Uds. | Largo | Parcial |
|---|---|---|---|
| ** Corservatorio |  |  |  |
| Aula coro | 1 | 7 | 7.00 |
| Aula orquesta | 1 | 9 | 9.00 |
| Subtotal |  |  | 16.00 |
| Total |  |  | 16 |

**2·1·E08TAVTACANTI** m2 TACOS ANTIVIBRATORIOS 4360/47DS SOPORTE FALSO TECHO (02/02/2017)
1724.84 m2 × 35.44 (36.53 con costes indirectos) = 63008.41
Amortiguador polimérico para suspensión de falso techo acústico modelo 4360/47DS, mediante perfiles de acero galvanizado tipo TC47, constituido por 4 componentes; carcasa exterior fabricada en acero galvanizado de alto rendimiento Dx54d+Z140 con un espesor de 1,5mm , polímero "MEGOL" + "TC4/GPN", dispositivo de bloque DS y cazoleta niveladora CN, colocado en perfilería de falso techo, según indicaciones de la DF, completamente colocados.

| Código | Ud | Descripción | Rendimiento | Precio | Importe |
|---|---|---|---|---|---|
| O01OA030 | h. | Oficial primera | 0.565 | 18.5 | 10.45 |
| P07W180n | u | Aislador senor 4360/47DS (material) | 9 | 2.5700459675973 | 23.13 |
| %0500 | % | Medios auxiliares | 5 % | 33.58 | 1.68 |
| %PM01 | % | Pequeño material | 0.5 % | 35.26 | 0.18 |
|  |  | Total |  |  | 35.44 |

| Medición | Uds. | Parcial |
|---|---|---|
| Idem medición falso techo PYL 2x15mm | 1724.84 | 1724.84 |
| Total |  | 1724.84 |

**E08RDT130n** m2 TECHO ACÚSTICO DESMONTABLE FOCUS LP/TECH 1200X600X20 MM PERFIL SEMI-OCULTO (02/02/2017)
687.32 m2 × 73.5 (75.76 con costes indirectos) = 52071.36
Techo acústico compuesto por perfilería semi-oculta T24 Ecophon Connect color blanco NCS S 0500-N marcando una única dirección y placas desmontables ECOPHON FOCUS Lp TECH de ECOPHON o equivalente, de dimensiones 1200x600mm y 20mm de espesor, fabricada con lana de vidrio conteniendo un alto porcentaje de material reciclado Post Consumer. La superficie vista tendrá un revestimiento AKUTEX FT color White Frost (NCS S 0500-N) con una reflectancia lumínica del 85%, que permite su limpieza en húmedo. La parte posterior estará cubierta con un tisú de fibra de vidrio y los cantos estarán pintados. Placas instaladas sobre perfilería vista de aluminio Easy lacada en blanco, de primarios T15/38 y secundarios a base de Perfil Galga de 600mm para garantizar la correcta separación entre primarios distanciados un máximo de 1200mm entre sí; suspendida del forjado o elemento portante mediante varillas y cuelgues de tipo twist de suspensión rápida cada 1200mm como máximo. El peso aproximado del sistema es de 3-4 Kg/m² . Está ensayado según ISO 16000 de determinación de VOC, cumpliendo los requisitos de la Clase A según Décret no 2011-321 francés. Las placas se instalarán de acuerdo al diagrama de instalación M390, que recomienda Ecophon, debido a su formato y sistema de fijación. El sistema garantiza una absorción acústica clase A (aw 0,90 con O.d.s. de 200mm) según norma EN ISO 11654, valor de AC 180 de acuerdo con ASTM E-1110. Está clasificado como A2-s1,d0 según norma EN 13501-1 de reacción a fuego. Cuenta con EPD según ISO 14025/EN 15804. i/replanteo auxiliar, accesorios de fijación, nivelación y repaso de juntas , cinta guardavivos para cantos rectos, fajas perimetrales de pladur para ajuste de dimensiones de placas en caso necesario, montaje y desmontaje de andamios y p.p. apertura de huecos para luminarias, rejillas, registros, etc.,completamente terminado s/NTE-RTC, medido deduciendo huecos.

| Código | Ud | Descripción | Rendimiento | Precio | Importe |
|---|---|---|---|---|---|
| O01OB110 | h | Oficial yesero o escayolista | 0.32 | 18.5 | 5.92 |
| O01OB120 | h. | Ayudante yesero o escayolista | 0.32 | 16 | 5.12 |
| G35702301 | m2 | Focus Lp/Tech - White Frost (1200x600x20mm) (material) | 1 | 41.870748896224 | 41.87 |
| 26338101 | m | Connect T24 Per?l primario L=3700 mm (material) | 0.9 | 1.5000268293369 | 1.35 |
| 26338102 | m | Connect T24 Per?l secundario - White 01 - L=1200 mm (material) | 1.7 | 2.8300506180156 | 4.81 |
| 26300824 | pza | Connect fijac, a pared T24 (material) | 2.1 | 2.8100502602912 | 5.90 |
| 26303766 | pza | Connect Varilla regulable C1 L=540-1000 mm (material) | 0.7 | 0.6400114471838 | 0.45 |
| 26311286 | pza | Connect Clip de cuelgue (material) | 0.7 | 0.3400060813164 | 0.24 |
| 26358116 | m | Connect Perfil angular 22/22 - White 01 - L=3000 (material) | 1 | 1.1600207480205 | 1.16 |
| 26300089 | pza | Connect Pieza separadora (material) | 1 | 0.5800103740103 | 0.58 |
| 26300547 | pza | Connect Pieza de apoyo Dg20 (material) | 1 | 0.3400060813164 | 0.34 |
| 26311080 | pza | Connect Clip placa perimetral (material) | 1 | 0.2000035772449 | 0.20 |
| %0500 | % | Medios auxiliares | 5 % | 67.94 | 3.40 |
| ERTC.2babn | m2 | FALSO TECHO SUSPENDIDO CONTÍNUO PLACA 13 MM | 0.1 | 17.94 | 1.79 |
| %PM01 | % | Pequeño material | 0.5 % | 73.13 | 0.37 |
|  |  | Total |  |  | 73.5 |

| Medición | Uds. | Largo | Parcial |
|---|---|---|---|
| *** PLANTA PRIMERA |  |  |  |
| -- Pasillo | 1 | 364.47 | 364.47 |
| -- Cafetería | 1 | 39.38 | 39.38 |
| *** PLANTA BAJA |  |  |  |
| -- Pasillos | 1 | 123.52 | 123.52 |
|  | 1 | 106.4 | 106.40 |
| -- Conexión con edificio auditorio | 1 | 53.55 | 53.55 |
| Subtotal |  |  | 687.32 |
| Total |  |  | 687.32 |

**E08RDT010n** m2 TECHO ACUSTICO DESMONTABLE ADVANTAGE E 1200X600X20MM PERFIL SEMI-OCULTO (02/02/2017)
2096.56 m2 × 33.68 (34.72 con costes indirectos) = 72792.56
Techo acústico compuesto por perfilería semi-vista de canto tegular T24 Ecophon Connect color blanco NCS S 0500-N y placa desmontable ECOPHON ADVANTAGE E 1200x600mm y 20mm de espesor, fabricada con lana de vidrio conteniendo un alto porcentaje de material reciclado Post Consumer. La superficie vista tiene un revestimiento de velo de vidrio de alta calidad pintado en color White 500 (NCS S 0500-N) con una reflectancia lumínica del 83%. La parte posterior está cubierta con un tisú de fibra de vidrio y los cantos están pintados. El peso aproximado del sistema es de 2,5Kg/m². Placas instaladas sobre perfilería vista de aluminio Easy lacada en blanco, de primarios T15/38 y secundarios a base de Perfil Galga de 600mm para garantizar la correcta separación entre primarios distanciados un máximo de 1200mm entre sí; suspendida del forjado o elemento portante mediante varillas y cuelgues de tipo twist de suspensión rápida cada 1200mm como máximo. Está ensayado según ISO 16000 de determinación de VOC, cumpliendo los requisitos de la Clase A+ según Décret no 2011-321 francés. Las placas se instalarán de acuerdo al diagrama de instalación M122, que recomienda Ecophon, debido a su formato y sistema de fijación. El sistema garantiza una absorción acústica clase A (aw 0,95 con O.d.s. de 200mm) según norma EN ISO 11654. Está clasificado como A2-s1,d0 según norma EN 13501-1 de reacción a fuego. Cuenta con EPD según ISO 14025/EN 15804. Es totalmente reciclable. i/replanteo auxiliar, accesorios de fijación, nivelación y repaso de juntas , cinta guardavivos para cantos rectos, fajas perimetrales de pladur para ajuste de dimensiones de placas en caso necesario, montaje y desmontaje de andamios y p.p. apertura de huecos para luminarias, rejillas, registros, etc.,completamente terminado s/NTE-RTC, medido deduciendo huecos.

| Código | Ud | Descripción | Rendimiento | Precio | Importe |
|---|---|---|---|---|---|
| O01OB110 | h | Oficial yesero o escayolista | 0.32 | 18.5 | 5.92 |
| O01OB120 | h. | Ayudante yesero o escayolista | 0.32 | 16 | 5.12 |
| 37451971 | m2 | Advantage E T24 - White 500a (1200x600x20mm) (material) | 1 | 15.610279203966 | 15.61 |
| QL.P.T24.w | m | Quick Lock T24 Perfil Primario. Blanco. L=3600 (material) | 0.9 | 0.7100126992195 | 0.64 |
| QL.S1.T24.w | m | Quick Lock T24 Perfil Secundario. Blanco. L=1200 (material) | 1.7 | 0.7100126992195 | 1.21 |
| QL.S2.T24.w | m | Quick Lock T24 Perfil Secundario. Blanco. L=600 (material) | 0.9 | 0.7100126992195 | 0.64 |
| 26303765 | pza | Connect Varilla regulable C1 - L=330-600 mm (material) | 0.7 | 0.4500080488011 | 0.32 |
| 26311286 | pza | Connect Clip de cuelgue | 0.7 | 0.3400060813164 | 0.24 |
| QL. A. 22x22W | m | Gabelex-Perfíl Angular22/22. Blanco. L=3000 (material) | 1 | 0.5100091219746 | 0.51 |
| %0500 | % | Medios auxiliares | 5 % | 30.21 | 1.51 |
| ERTC.2babn | m2 | FALSO TECHO SUSPENDIDO CONTÍNUO PLACA 13 MM | 0.1 | 17.94 | 1.79 |
| %PM01 | % | Pequeño material | 0.5 % | 33.51 | 0.17 |
|  |  | Total |  |  | 33.68 |

| Medición | Uds. | Largo | Parcial |
|---|---|---|---|
| Subtotal: ******CONSERVATORIO***** |  |  | 0.00 |
| **** AULAS FORMACIÓN PLANTA 1- TECHO INCLINADO |  |  |  |
| a ensy instrumental 1 | 1 | 36.32 | 36.32 |
| a ensy instrumental 2 | 1 | 30.81 | 30.81 |
| aula form general 1 | 1 | 30.81 | 30.81 |
| aula form general 2 | 1 | 30.81 | 30.81 |
| a ensy instrumental 3 | 1 | 31.22 | 31.22 |
| a ensy instrumental 4 | 1 | 20.38 | 20.38 |
| a ensy instrumental 5 | 1 | 20.2 | 20.20 |
| a ensy instrumental 6 | 1 | 30.11 | 30.11 |
| a ensy instrumental 7 | 1 | 31.26 | 31.26 |
| a ensy instrumental 8 | 1 | 30.8 | 30.80 |
| a ensy instrumental 9 | 1 | 30.78 | 30.78 |
| a ensy instrumental 10 | 1 | 30.8 | 30.80 |
| a ensy instrumental 11 | 1 | 36.31 | 36.31 |
| a ensy instrumental 12 | 1 | 20.76 | 20.76 |
| a ensy instrumental 13 | 1 | 20.75 | 20.75 |
| a ensy instrumental 14 | 1 | 20.71 | 20.71 |
| a ensy instrumental 15 | 1 | 20.72 | 20.72 |
| a ensy instrumental 16 | 1 | 20.72 | 20.72 |
| a ensy instrumental 17 | 1 | 20.72 | 20.72 |
| a ensy instrumental 18 | 1 | 20.72 | 20.72 |
| a ensy instrumental 19 | 1 | 20.72 | 20.72 |
| a ensy instrumental 20 | 1 | 21.33 | 21.33 |
| a ensy instrumental 21 | 1 | 19.48 | 19.48 |
| a ensy instrumental 22 | 1 | 18.74 | 18.74 |
| a ensy instrumental 23 | 1 | 18.9 | 18.90 |
| a ensy instrumental 24 | 1 | 18.84 | 18.84 |
| a ensy instrumental 25 | 1 | 18.85 | 18.85 |
| a ensy instrumental 26 | 1 | 18.78 | 18.78 |
| a ensy instrumental 27 | 1 | 18.85 | 18.85 |
| aula formacion | 1 | 53.73 | 53.73 |
| Aula musica de camara | 1 | 39.97 | 39.97 |
| Aula musica de camara | 1 | 52.1 | 52.10 |
| biblioteca-fonoteca | 1 | 43.01 | 43.01 |
| biblioteca-fonoteca | 1 | 37.83 | 37.83 |
| aula informática | 1 | 49.89 | 49.89 |
| sala profesores | 1 | 70.32 | 70.32 |
| **** DESPACHOS PLANTA 1- TECHO HORIZONTAL |  |  |  |
| ampa | 1 | 11.48 | 11.48 |
| jefe estudios | 1 | 12.36 | 12.36 |
| director | 1 | 15.45 | 15.45 |
| pasillo zona profesores | 1 | 7.77 | 7.77 |
|  | 1 | 5.33 | 5.33 |
| pasillo fonoteca | 1 | 5.32 | 5.32 |
| ..... |  |  |  |
| **** AULAS FORMACIÓN PLANTA BAJA- TECHO INCLINADO |  |  |  |
| aula orquesta | 1 | 118.29 | 118.29 |
| aula coro | 1 | 101.19 | 101.19 |
| cabina 1 | 1 | 11.75 | 11.75 |
| cabina 2 | 1 | 14.21 | 14.21 |
| cabina 3 | 1 | 10.99 | 10.99 |
| cabina 4 | 1 | 11.32 | 11.32 |
| cabina 5 | 1 | 14.26 | 14.26 |
| cabina 6 | 1 | 11.3 | 11.30 |
| cabina 7 | 1 | 14.5 | 14.50 |
| cabina 8 | 1 | 14.57 | 14.57 |
| cabina percusion 1 | 1 | 19.49 | 19.49 |
| cabina percusion 2 | 1 | 18.75 | 18.75 |
| cabina percusion 3 | 1 | 18.69 | 18.69 |
| cabina percusion 4 | 1 | 19.89 | 19.89 |
| aula percusion | 1 | 64.6 | 64.60 |
| aula contrabajo | 1 | 52.58 | 52.58 |
| aula orquesta | 1 | 118.29 | 118.29 |
| aula coro | 1 | 101.19 | 101.19 |
| aula ensayo instrumental | 1 | 47.78 | 47.78 |
| **** DESPACHOS PLANTA BAJA- TECHO HORIZONTAL |  |  |  |
| secretaría | 1 | 29.54 | 29.54 |
| conserjeria | 1 | 10.98 | 10.98 |
| admin | 1 | 12.28 | 12.28 |
| Subtotal |  |  | 1951.20 |
| ............. |  |  |  |
| **** AUDITORIO**** |  |  |  |
| ANFITEATRO | 1 | 129.64 | 129.64 |
| SALA GRABACION | 1 | 15.72 | 15.72 |
| Subtotal |  |  | 145.36 |
| Total |  |  | 2096.56 |

**E08TAK100n** m2 FALSO TECHO YESO LAM. LISO BA-13MM ABOVEDADO (02/02/2017)
801.32 m2 × 18.67 (19.25 con costes indirectos) = 15425.41
Falso techo abovedado Placo® BA13 o equivalente, con estructura simple F-530 y radio de curvatura 5,26 m. Sistema de techo suspendido Placo® formado por una placa de yeso laminado Placo® BA13 de 12,5 mm de espesor, atornillada a una estructura portante simple F-530 con lana mineral. Las placas se curvan atornillándose directamente a la estructura portante. Distancia máxima entre perfiles: 400mm. Distancia máxima entre cuelgues: 1,20m. Pasta de juntas y encintado de uniones. Nivel de acabados de tratamiento de juntas Q2. Instalado según la documentación actual de Placo® y la normaUNE 102043.
Con objeto de alcanzar 1 Punto en el Requisito MAT 1 del esquema Nueva Construcción del certificado medioambiental BREEAM ES los productos de Yeso laminado deberán contar con una Declaración Ambiental de Producto.

| Código | Ud | Descripción | Rendimiento | Precio | Importe |
|---|---|---|---|---|---|
| O01OB110 | h | Oficial yesero o escayolista | 0.292 | 18.5 | 5.402 |
| O01OB120 | h. | Ayudante yesero o escayolista | 0.292 | 16 | 4.672 |
| P04PY020 | m2 | Placa yeso laminado BA 13 | 1.05 | 3.3500599188524 | 3.518 |
| P04PMJ010 | kg | Pasta de juntas PYL estandar | 0.25 | 0.8300148455664 | 0.208 |
| P04PW005 | m | Cinta de juntas rollo 150 m | 1 | 0.0300005365867 | 0.030 |
| P04PW150 | m. | Perfil laminado U 34x31x34 mm | 0.7 | 0.9800175285001 | 0.686 |
| P04TW070 | m. | Perfil techo continuo yeso laminado T/C-47 | 2.6 | 0.8000143089797 | 2.080 |
| P04PW065 | u | Tornillo PM 3,9x25 mm | 10 | 0.0100001788622 | 0.100 |
| P04PW100 | ud | Tornillo MM-9,5 mm | 5 | 0.0300005365867 | 0.150 |
| P04TW080 | ud | Pieza empalme techo yeso laminado T-47 | 0.32 | 0.2300041138317 | 0.074 |
| P04TW090 | ud | Horquilla techo yeso laminado T-47 | 1.26 | 0.4300076910766 | 0.542 |
| P04PNA010 | kg | Pasta de agarre PYL estandar | 0.53 | 0.4300076910766 | 0.228 |
| %0500 | % | Medios auxiliares | 5 % | 17.690 | 0.885 |
| %PM01 | % | Pequeño material | 0.5 % | 18.575 | 0.093 |
|  |  | Total |  |  | 18.67 |

Claves: yeso, estructura, accesorio, liso, lámina, colocación, acero, galvanizar, perfil, auxiliar, falso, techo, nivel, placa, junta, cinta, pasta, montaje, medición, terminación, fijación, hueco, andamio, desmontable

| Medición | Uds. | Largo | Ancho | Parcial |
|---|---|---|---|---|
| Subtotal: ****CONSERVATORIO*** |  |  |  | 0.00 |
| *** PLANTA BAJA |  |  |  |  |
| aula percusion | 1 | 7.81 | 4.55 | 35.54 |
| aula form general 1 | 1 | 7.81 | 4.55 | 35.54 |
| aula form general 2 | 1 | 7.81 | 4.55 | 35.54 |
| aula form general 3 | 1 | 7.81 | 4.55 | 35.54 |
| aula form general 4 | 1 | 7.81 | 4.55 | 35.54 |
| sala usos multiples | 1 | 7.81 | 17.7 | 138.24 |
| pasillo | 1 | 7.81 | 11.9 | 92.94 |
| pasillo | 1 | 7.81 | 4.9 | 38.27 |
| Subtotal |  |  |  | 447.15 |
| .... |  |  |  |  |
| *** AUDITORIO***** |  |  |  |  |
| PALCO LATERAL DCHA PL BAJA | 1 | 35.14 |  | 35.14 |
| PALCO LATERAL IZDA PL BAJA | 1 | 35.85 |  | 35.85 |
| PALCO LATERAL DCHA ENTREPLANTA | 1 | 35.14 |  | 35.14 |
| PALCO LATERAL IZDA ENTREPLANTA | 1 | 35.85 |  | 35.85 |
| PALCO LATERAL DCHA PL PRIMERA | 1 | 35.14 |  | 35.14 |
| PALCO LATERAL IZDA PL PRIMERA | 1 | 35.85 |  | 35.85 |
| VESTIBULO PL PRIMERA | 1 | 141.2 |  | 141.20 |
| Subtotal |  |  |  | 354.17 |
| Total |  |  |  | 801.32 |

**E08TAK100nm** m2 FALSO TECHO YESO LAM. LISO H1-13MM ABOVEDADO (02/02/2017)
105.82 m2 × 21.99 (22.67 con costes indirectos) = 2398.94
Falso techo abovedado Placo® BA13 o equivalente, con estructura simple F-530 y radio de curvatura 5,26 m. Sistema de techo suspendido Placo® formado por una placa de yeso laminado Placo® BA13 de 12,5 mm de espesor, atornillada a una estructura portante simple F-530 con lana mineral. Las placas se curvan atornillándose directamente a la estructura portante. Distancia máxima entre perfiles: 400mm. Distancia máxima entre cuelgues: 1,20m. Pasta de juntas y encintado de uniones. Nivel de acabados de tratamiento de juntas Q2. Instalado según la documentación actual de Placo® y la normaUNE 102043.
Con objeto de alcanzar 1 Punto en el Requisito MAT 1 del esquema Nueva Construcción del certificado medioambiental BREEAM ES los productos de Yeso laminado deberán contar con una Declaración Ambiental de Producto.

| Código | Ud | Descripción | Rendimiento | Precio | Importe |
|---|---|---|---|---|---|
| O01OB110 | h | Oficial yesero o escayolista | 0.292 | 18.5 | 5.40 |
| O01OB120 | h. | Ayudante yesero o escayolista | 0.292 | 16 | 4.67 |
| P04PHH010 | m2 | Placa yeso laminado hidrófuga baja absorción (H1) 13mm (material) | 1.05 | 6.3501135775263 | 6.67 |
| P04PMJ010 | kg | Pasta de juntas PYL estandar | 0.25 | 0.8300148455664 | 0.21 |
| P04PW005 | m | Cinta de juntas rollo 150 m | 1 | 0.0300005365867 | 0.03 |
| P04PW150 | m. | Perfil laminado U 34x31x34 mm | 0.7 | 0.9800175285001 | 0.69 |
| P04TW070 | m. | Perfil techo continuo yeso laminado T/C-47 | 2.6 | 0.8000143089797 | 2.08 |
| P04PW065 | u | Tornillo PM 3,9x25 mm | 10 | 0.0100001788622 | 0.10 |
| P04PW100 | ud | Tornillo MM-9,5 mm | 5 | 0.0300005365867 | 0.15 |
| P04TW080 | ud | Pieza empalme techo yeso laminado T-47 | 0.32 | 0.2300041138317 | 0.07 |
| P04TW090 | ud | Horquilla techo yeso laminado T-47 | 1.26 | 0.4300076910766 | 0.54 |
| P04PNA010 | kg | Pasta de agarre PYL estandar | 0.53 | 0.4300076910766 | 0.23 |
| %0500 | % | Medios auxiliares | 5 % | 20.84 | 1.04 |
| %PM01 | % | Pequeño material | 0.5 % | 21.88 | 0.11 |
|  |  | Total |  |  | 21.99 |

Claves: yeso, estructura, accesorio, liso, lámina, colocación, acero, galvanizar, perfil, auxiliar, falso, techo, nivel, placa, junta, cinta, pasta, montaje, medición, terminación, fijación, hueco, andamio, desmontable

| Medición | Uds. | Largo | Ancho | Parcial |
|---|---|---|---|---|
| *** PLANTA BAJA- EXTERIORES |  |  |  |  |
| -- Patio plano de agua |  |  |  |  |
| plano de agua | 1 | 7.81 | 2.15 | 16.79 |
| plano de agua | 1 | 7.81 | 2.15 | 16.79 |
| -- Terraza trasera aulas formación |  |  |  |  |
| terrazas | 5 | 7.81 | 1.85 | 72.24 |
| Subtotal |  |  |  | 105.82 |
| Total |  |  |  | 105.82 |

**E08RBO010n** m2 FALSO TECHO REGIST. BANDEJA ZINC PERFIL OCULTO (15/03/2016)
43.7 m2 × 93.49 (96.37 con costes indirectos) = 4211.37
Falso techo registrable de bandejas de zinc lisa, de dimensiones de bandeja semejantes a la fachada, en acabado pigmento-zinc plus azul bruma, protegido por la cara inferior con capa de 60 micras de laca de poliéster polimerizado al horno, de espesor 0,80 mm, laminado S/ UNE-EN988, instaladas sobre perfilería oculta tipo clip, suspendida del forjado o elemento portante mediante varillas roscadas y piezas de cuelgue para su nivelación. Totalmente acabado; i/p.p. de elementos de remate, accesorios de fijación, formación de goterón de dimensiones s/CTE en borde libre y medios auxiliares (excepto elevación y/o transporte). Medido deduciendo huecos superiores a 2 m2. Rejillas, accesorios de fijación y perfilería con marcado CE y DdP (Declaración de prestaciones) según Reglamento (UE) 305/2011.

| Código | Ud | Descripción | Rendimiento | Precio | Importe |
|---|---|---|---|---|---|
| O01OA030 | h. | Oficial primera | 0.198 | 18.5 | 3.66 |
| O01OA050 | h | Ayudante | 0.198 | 16 | 3.17 |
| P04TBO010n | m2 | Bandeja falso techo regis. zinc perfil oculto (material) | 1.05 | 70.61126294632 | 74.14 |
| P04TJ110 | m | Perfil angular aluminio 19x19mm blanco (material) | 0.4 | 0.7100126992195 | 0.28 |
| P04TJ190 | m | Perfl sustentación dalso techo tipo clip (material) | 2.51 | 2.3300416749033 | 5.85 |
| P04TJ070 | m | Varilla roscada cuelgue falso techo (material) | 0.7 | 0.9000160976022 | 0.63 |
| P04TJ200 | m | Pieza cuelgue perfil falso techo tipo clip (material) | 0.7 | 0.610010910597 | 0.43 |
| %PM0100 | % | Pequeño Material | 1 % | 88.16 | 0.88 |
| %0500 | % | Medios auxiliares | 5 % | 89.04 | 4.45 |
|  |  | Total |  |  | 93.49 |

| Medición | Uds. | Largo | Parcial |
|---|---|---|---|
| ** FALSO TECHO PORCHE ACCESO | 1 | 28.25 | 28.25 |
| Subtotal |  |  | 28.25 |
| cortavientos | 1 | 15.45 | 15.45 |
| Subtotal |  |  | 15.45 |
| Total |  |  | 43.7 |

**REGFT70** ud REGISTRO FALSO TECHO 70X70 (25/07/2006)
10 ud × 105.74 (109 con costes indirectos) = 1090.00
Suministro y colocación de trampilla de registro standard para falso techo tipo KNAUF TECHO 12,5 GKFI o equivalente, de dimensiones 700x700 mm, compuestos de un cerco de aluminio y una puerta de apertura con seguro de cierre automático que lleva incorporada placas de Yeso Laminado, colocada sobre una estructura oculta de acero galvanizado, totalmente colocada, i/ p.p. de medios auxiliares.
Con objeto de alcanzar 1 Punto en el Requisito MAT 1 del esquema Nueva Construcción del certificado medioambiental BREEAM ES los productos de Yeso laminado deberán contar con una Declaración Ambiental de Producto.

| Código | Ud | Descripción | Rendimiento | Precio | Importe |
|---|---|---|---|---|---|
| O01OB110 | h | Oficial yesero o escayolista | 0.313 | 18.5 | 5.79 |
| O01OB120 | h. | Ayudante yesero o escayolista | 0.313 | 16 | 5.01 |
| P04TW470 | ud | Trampilla 700x700x12,5 (material) | 1 | 90.38161655698 | 90.38 |
| P04PMJ010 | kg | Pasta de juntas PYL estandar | 0.313 | 0.8300148455664 | 0.26 |
| P04PW010 | m. | Cinta de juntas yeso (material) | 1.26 | 0.040000715449 | 0.05 |
| P04TW070 | m. | Perfil techo continuo yeso laminado T/C-47 | 1.26 | 0.8000143089797 | 1.01 |
| P04PW065 | u | Tornillo PM 3,9x25 mm | 20 | 0.0100001788622 | 0.20 |
| P04PW100 | ud | Tornillo MM-9,5 mm | 10 | 0.0300005365867 | 0.30 |
| P04PNA010 | kg | Pasta de agarre PYL estandar | 0.352 | 0.4300076910766 | 0.15 |
| %0200 | % | Medios auxiliares | 2 % | 103.15 | 2.06 |
| %PM01 | % | Pequeño material | 0.5 % | 105.21 | 0.53 |
|  |  | Total |  |  | 105.74 |

**REGFT40** ud REGISTRO FALSO TECHO 40X40 (25/07/2006)
10 ud × 96.26 (99.22 con costes indirectos) = 992.20
Suministro y colocación de trampilla de registro standard para falso techo tipo KNAUF TECHO 12,5 GKFI o equivalente, de dimensiones 400x400 mm, compuestos de un cerco de aluminio y una puerta de apertura con seguro de cierre automático que lleva incorporada placas de Yeso Laminado, colocada sobre una estructura oculta de acero galvanizado, totalmente colocada, i/ p.p. de medios auxiliares.
Con objeto de alcanzar 1 Punto en el Requisito MAT 1 del esquema Nueva Construcción del certificado medioambiental BREEAM ES los productos de Yeso laminado deberán contar con una Declaración Ambiental de Producto.

| Código | Ud | Descripción | Rendimiento | Precio | Importe |
|---|---|---|---|---|---|
| O01OB110 | h | Oficial yesero o escayolista | 0.313 | 18.5 | 5.79 |
| O01OB120 | h. | Ayudante yesero o escayolista | 0.313 | 16 | 5.01 |
| P04TW430 | ud | Trampilla 400x400x12,5 (material) | 1 | 81.131451109403 | 81.13 |
| P04PMJ010 | kg | Pasta de juntas PYL estandar | 0.313 | 0.8300148455664 | 0.26 |
| P04PW010 | m. | Cinta de juntas yeso | 1.26 | 0.040000715449 | 0.05 |
| P04TW070 | m. | Perfil techo continuo yeso laminado T/C-47 | 1.26 | 0.8000143089797 | 1.01 |
| P04PW065 | u | Tornillo PM 3,9x25 mm | 20 | 0.0100001788622 | 0.20 |
| P04PW100 | ud | Tornillo MM-9,5 mm | 10 | 0.0300005365867 | 0.30 |
| P04PNA010 | kg | Pasta de agarre PYL estandar | 0.352 | 0.4300076910766 | 0.15 |
| %0200 | % | Medios auxiliares | 2 % | 93.90 | 1.88 |
| %PM01 | % | Pequeño material | 0.5 % | 95.78 | 0.48 |
|  |  | Total |  |  | 96.26 |

**E08TAW100** m FORRADO VIGAS-CONDUCTOS YESO LAMINADO (02/02/2017)
144.88 m × 30.18 (31.11 con costes indirectos) = 4507.22
Forrado de conductos o formación de vigas en forma de U con placas de yeso laminado, con un desarrollo de un metro, colocada sobre una estructura oculta de acero galvanizado, formada por perfiles T/C de 47 mm. cada 40 cm. y perfilería U de 30x30 mm., i/replanteo auxiliar, accesorios de fijación, nivelación y repaso de juntas con cinta y pasta, montaje y desmontaje de andamios, terminado s/NTE-RTC, medido en su longitud.
Con objeto de alcanzar 1 Punto en el Requisito MAT 1 del esquema Nueva Construcción del certificado medioambiental BREEAM ES los productos de Yeso laminado deberán contar con una Declaración Ambiental de Producto.

| Código | Ud | Descripción | Rendimiento | Precio | Importe |
|---|---|---|---|---|---|
| O01OB110 | h | Oficial yesero o escayolista | 0.568 | 18.5 | 10.51 |
| O01OB120 | h. | Ayudante yesero o escayolista | 0.568 | 16 | 9.09 |
| P04PY020 | m2 | Placa yeso laminado BA 13 | 1.05 | 3.3500599188524 | 3.52 |
| P04PMJ010 | kg | Pasta de juntas PYL estandar | 0.47 | 0.8300148455664 | 0.39 |
| P04PW005 | m | Cinta de juntas rollo 150 m | 0.8 | 0.0300005365867 | 0.02 |
| P04TW030 | m. | Perfil angular remates (material) | 4.2 | 0.6800121626327 | 2.86 |
| P04TW070 | m. | Perfil techo continuo yeso laminado T/C-47 | 0.8 | 0.8000143089797 | 0.64 |
| P04TW080 | ud | Pieza empalme techo yeso laminado T-47 | 0.8 | 0.2300041138317 | 0.18 |
| P04TW090 | ud | Horquilla techo yeso laminado T-47 | 0.8 | 0.4300076910766 | 0.34 |
| P04PW065 | u | Tornillo PM 3,9x25 mm | 10 | 0.0100001788622 | 0.10 |
| P04PW100 | ud | Tornillo MM-9,5 mm | 5 | 0.0300005365867 | 0.15 |
| P04PNA010 | kg | Pasta de agarre PYL estandar | 0.53 | 0.4300076910766 | 0.23 |
| P04PW140 | m. | Cinta guardavivos pl. yeso laminado (material) | 2.1 | 0.2700048292806 | 0.57 |
| %0500 | % | Medios auxiliares | 5 % | 28.60 | 1.43 |
| %PM01 | % | Pequeño material | 0.5 % | 30.03 | 0.15 |
|  |  | Total |  |  | 30.18 |

Claves: auxiliar, galvanizar, yeso, lámina, conducción, viga, desarrollar, colocación, perfil, placa, forro, acero, desmontable, medición, fijación, estructura, nivel, junta, montaje, andamio, terminación, accesorio, cinta, pasta

| Medición | Uds. | Largo | Ancho | Parcial |
|---|---|---|---|---|
| *** PLANTA BAJA |  |  |  |  |
| -- Vestíbulo acceso auditorio |  |  |  |  |
| - Fajas laterales | 1 | 9.5 | 3 | 28.50 |
|  | 1 | 9.5 | 3 | 28.50 |
| - Faja perimetral área central | 1 | 38.6 | 0.4 | 15.44 |
| ......... |  |  |  |  |
| **** PLANTA PRIMERA |  |  |  |  |
| -- Vestíbulo acceso auditorio |  |  |  |  |
| - Fajas laterales | 1 | 9.5 | 3 | 28.50 |
|  | 1 | 9.5 | 3 | 28.50 |
| - Faja perimetral área central | 1 | 38.6 | 0.4 | 15.44 |
| Subtotal |  |  |  | 144.88 |
| Total |  |  |  | 144.88 |

**E09EMPAC** m2 EMP. TABLERO MDF RECHAP. MADERA NAT RANURADO i/AISLAMIENTO (02/02/2017)
882.59 m2 × 116.35 (119.93 con costes indirectos) = 105849.02
Revestimiento acústico interior de paramentos realizado con paneles de tablero ignífugo de fibras de madera MDF Bs2 d0, perforado, modelo Spigoacustic de Spigo, de 16 mm de espesor, de dimensiones 2400x300mm, chapados con hoja de madera natural barnizada modelo a elegir por la D.F entre todos los de la gama y barnizado con porductos ignífugos, con perforaciones superiores al 30% en diseño a elegir por la DF y canteado con madera maciza, con velo negro acústico fonoabsorvente de 0.25mm adherido al dorso de la pieza, colocados mediante perfilería auxiliar de aluminio o madera, según especificaciones del fabricante y diseño en planos,con grapa de anclaje, colocación de perfil de aluminio en L en esquinas, incluso p.p de aislamiento termo-acústico compuesto por panel de lana mineral 50mm de espesor y ?=0,035 W/mk, tipo ULTRACUSTIC PLUS P de KNAUF o equivalente, colocado entre la perfilería auxiliar de montaje del panel. i/ p.p. de rodapié oculto de aluminio formando entrecalle, accesorios, remates, complementos y elementos de fijación. Totalmente colocado.

| Código | Ud | Descripción | Rendimiento | Precio | Importe |
|---|---|---|---|---|---|
| O01OB150 | h | Oficial 1ª carpintería | 0.337 | 18.5 | 6.23 |
| O01OB160 | h | Ayudante carpintería (mano de obra; 18/11/2020) | 0.337 | 16 | 5.39 |
| O01OA070 | h | Peón ordinario | 0.243 | 14.5 | 3.52 |
| P04TW060 | m. | Perfilería oculta U, Z o T (material) | 6.44 | 1.5600279025104 | 10.05 |
| P04TW040 | ud | Pieza cuelgue (material) | 2.47 | 0.4500080488011 | 1.11 |
| P05EW100 | m. | Rastrel pino de 60x30 mm. (material) | 3.3 | 1.8200325529288 | 6.01 |
| P04MD050M | m2 | Tabl. MDF Bs2 d0 ranurado ac. madera natural barnizada (material) | 1.08 | 61.431098750778 | 66.35 |
| P08MR020M | m. | Rodapié compacto 7x1 cm. (material) | 1.05 | 4.4000786993883 | 4.62 |
| P04MW010 | u | Material auxiliar revestimiento madera | 1 | 1.0600189593981 | 1.06 |
| P07TL991 | m2 | Panel lana mineral (MW) 50 mm (0,035 W/mK) (material) | 2.1 | 2.8200504391534 | 5.92 |
| %0500 | % | Medios auxiliares | 5 % | 110.26 | 5.51 |
| %PM01 | % | Pequeño material | 0.5 % | 115.77 | 0.58 |
|  |  | Total |  |  | 116.35 |

Relación comercial: ADMON: Conselleria, 114.55, Alicante, 116.3, Andalucía, 116.59, Aragón, 117.42, Asturias, 118.93, Baleares, 115.88, Canarias, 115.35, Cantabria, 116.15, Castellón, Castilla - La Manc, 115.14, Castilla y León, 116.18, Cataluña, 118.14, Comunitat Valencia, Extremadura, 115.11, Galicia, 116.04, Madrid (Comunidad, 118.77, Murcia (Región), 115.99, Navarra (Comunidad, 118.16, País Vasco, 119.59, Rioja, La, 117.2, Valencia

| Medición | Uds. | Largo | Alto | Parcial |
|---|---|---|---|---|
| AUDITORIO |  |  |  |  |
| PLANTA BAJA |  |  |  |  |
| peto palco 1 | 1 | 13.39 | 3.075 |  |
| peto palco 2 | 1 | 12.48 | 3.075 |  |
| Pared del fondo teatro | 1 | 27.74 |  |  |
| descontar puertas | -1 | 1.65 | 4.68 |  |
| a descontar puertas | -2 | 1.8 | 3.42 |  |
| Pared palco izq | 1 | 10.88 | 3.78 |  |
| a descontar puerta | -1 | 0.86 | 3.45 |  |
| Pared palco dcho | 1 | 10.92 | 3.78 |  |
| a descontar puerta | -1 | 0.86 | 3.45 |  |
| ENTREPLANTA |  |  |  |  |
| palco 1 | 1 | 13.39 | 1.665 |  |
| palco 2 | 1 | 12.48 | 1.665 |  |
| fondo platea ppal | 1 | 33.43 | 5.7 |  |
| a descontar puertas acceso platea | -2 | 1.5 | 3.255 |  |
| a descontar puertas acceso laterales platea | -2 | 0.84 | 3.255 |  |
| Laterales platea ppal | 2 | 6.54 | 7.29 |  |
| Frente circular sobre platea ppal | 1 | 14.46 |  |  |
| palco lateral izq | 1 | 14.82 | 3.345 |  |
| a descontar puertas acceso palco | -3 | 0.83 | 3.345 |  |
| palco lateral dcha | 1 | 14.92 | 3.345 |  |
| a descontar puertas acceso palco | -3 | 0.83 | 3.345 |  |
| PLANTA PRIMERA |  |  |  |  |
| palco 1 | 1 | 13.39 | 1.905 |  |
| palco 2 | 1 | 12.48 | 1.905 |  |
| palco platea | 1 | 23.88 | 1.575 |  |
| palco lateral izq | 1 | 15.45 | 3.48 |  |
| a descontar puertas acceso palco | -2 | 0.83 | 3.345 |  |
| palco lateral dcha | 1 | 15.5 | 3.48 |  |
| a descontar puertas acceso palco | -2 | 0.83 | 3.345 |  |
| BAJOCUBIERTA |  |  |  |  |
| lateral izq sobre palcos | 1 | 11.55 | 3 |  |
| lateral dcho sobre palcos | 1 | 11.58 | 3 |  |
| fondo zona curva sobre palcos izq | 1 | 9.16 | 3 |  |
| fondo zona curva sobre palcos dcha | 1 | 8.96 | 3 |  |
| Subtotal |  |  |  |  |
| Total |  |  |  | 882.59 |

## 10 CARPINTERIA Y CERRAJERIA INTERIOR (15/03/2016)
Importe: 328884.12
Con objeto de alcanzar 1 Punto en el Requisito MAT 5 del esquema Nueva Construcción del certificado medioambiental BREEAM ES se especifican materiales de protección contra el impacto adecuados a los Criterios del Requisito.
Relación comercial: ADMON: Conselleria, 327607.06, Alicante, 328900.47, Andalucía, 329072.61, Aragón, 329666.05, Asturias, 330744.35, Baleares, 328566.93, Canarias, 328192.28, Cantabria, 328755.51, Castellón, 328843.41, Castilla - La Manc, 328035.65, Castilla y León, 328780.89, Cataluña, 330180.72, Comunitat Valencia, 328868.66, Extremadura, 328018.73, Galicia, 328680.12, Madrid (Comunidad, 330631.16, Murcia (Región), 328640.76, Navarra (Comunidad, 330200.98, País Vasco, 331222.98, Rioja, La, 329442.55, Valencia, 328848.84

**EFTM.8binOn** ud PUERTA 1H CIEGA 72,5X2,10 COMP. FENÓLICO+CERCO ALUM PM01 (12/02/2019)
8 ud × 398.16 (410.42 con costes indirectos) = 3283.36
Suministro y colocación de puerta de conjunto de puerta de paso PM01, de 1 hoja abatible de dimensiones 72.5x2100mm, de 46 mm de espesor según memoria de carpintería, tipo Rapid Alum BR/Sandwixh Plus de Rapid Doors o equivalente, compuesto por cerco de aluminio anodizado, extrusionado, formado por dos perfiles telescópicos, con burlete de goma para amortiguación de golpes y felpudillo de limpieza y estanqueidad en el galce y hoja de puerta prefabricada hidrófuga de interior, armadoa con bastidor perimetral macizo de compacto fenólico de 40x20 mm revestido a ambas caras con placas de compacto fenólico de 3 mm de de espesor acabada en resinas de melamina según carta de colores a elegir por la DF con interior relleno de planchas de espuma de poliestireno expandido de alta densidad y cantos perimetrales macizos pulidos, biselados y fresados para embutir herrajes de cuelgue y seguridad, con zócalo metálico de chapa de acero inoxidable de 20cm de altura a ambas caras de la hoja, colocado mediante adhesivo,
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.13 | 18.5 | 20.91 |
| O01OB160 | h | Ayudante carpintería | 1.13 | 16 | 18.08 |
| PFTM.6cafamn | u | Puerta 1hoja estru 72.5x4.6 (material) | 1 | 71.361276360988 | 71.36 |
| PFTM12aan | m | Cerco metálico telescópico ALU (material) | 5.5 | 47.070841904592 | 258.89 |
| P04L010n | m2 | Placa acero inox. comp. AISI 314 e=1 mm | 0.3 | 76.731372410014 | 23.02 |
| %PM01 | % | Pequeño material | 0.5 % | 392.26 | 1.96 |
| %0100 | % | Medios auxiliares | 1 % | 394.22 | 3.94 |
|  |  | Total |  |  | 398.16 |

Relación comercial: ADMON: Conselleria, 392.35, Alicante, 398, Andalucía, 398.93, Aragón, 401.61, Asturias, 406.47, Baleares, 396.63, Canarias, 394.94, Cantabria, 397.48, Castellón, Castilla - La Manc, 394.23, Castilla y León, 397.6, Cataluña, 403.92, Comunitat Valencia, Extremadura, 394.15, Galicia, 397.15, Madrid (Comunidad, 405.97, Murcia (Región), 396.97, Navarra (Comunidad, 404.02, País Vasco, 408.64, Rioja, La, 400.9, Valencia

| Medición | Uds. | Parcial |
|---|---|---|
| *** CONSERVATORIO |  |  |
| --ACCESO ASEOS CAMERINO 1 Y 4 | 2 | 2.00 |
| ... |  |  |
| *** AUDITORIO |  |  |
| - PB | 6 | 6.00 |
| Subtotal |  | 8.00 |
| Total |  | 8 |

**EFTM.8binO** ud PUERTA 1H CIEGA 82,5X2,10 COMP. FENÓLICO+CERCO ALUM PM02 (12/02/2019)
11 ud × 410.37 (423.01 con costes indirectos) = 4653.11
Suministro y colocación de puerta de conjunto de puerta de paso PM02, de 1 hoja abatible de dimensiones 82.5x2100mm, de 46 mm de espesor según memoria de carpintería, tipo Rapid Alum BR/Sandwixh Plus de Rapid Doors o equivalente, compuesto por cerco de aluminio anodizado, extrusionado, formado por dos perfiles telescópicos, con burlete de goma para amortiguación de golpes y felpudillo de limpieza y estanqueidad en el galce y hoja de puerta prefabricada hidrófuga de interior, armadoa con bastidor perimetral macizo de compacto fenólico de 40x20 mm revestido a ambas caras con placas de compacto fenólico de 3 mm de de espesor acabada en resinas de melamina según carta de colores a elegir por la DF con interior relleno de planchas de espuma de poliestireno expandido de alta densidad y cantos perimetrales macizos pulidos, biselados y fresados para embutir herrajes de cuelgue y seguridad, con zócalo metálico de chapa de acero inoxidable de 20cm de altura a ambas caras de la hoja, colocado mediante adhesivo,
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.13 | 18.5 | 20.91 |
| O01OB160 | h | Ayudante carpintería | 1.13 | 16 | 18.08 |
| PFTM.6cafam | u | Puerta 1hoja estru 82.5x4.6 (material) | 1 | 81.091450393954 | 81.09 |
| PFTM12aan | m | Cerco metálico telescópico ALU | 5.5 | 47.070841904592 | 258.89 |
| P04L010n | m2 | Placa acero inox. comp. AISI 314 e=1 mm | 0.33 | 76.731372410014 | 25.32 |
| %PM01 | % | Pequeño material | 0.5 % | 404.29 | 2.02 |
| %0100 | % | Medios auxiliares | 1 % | 406.31 | 4.06 |
|  |  | Total |  |  | 410.37 |

Relación comercial: ADMON: Conselleria, 404.56, Alicante, 410.21, Andalucía, 411.14, Aragón, 413.82, Asturias, 418.69, Baleares, 408.84, Canarias, 407.15, Cantabria, 409.69, Castellón, Castilla - La Manc, 406.44, Castilla y León, 409.81, Cataluña, 416.13, Comunitat Valencia, Extremadura, 406.36, Galicia, 409.36, Madrid (Comunidad, 418.18, Murcia (Región), 409.18, Navarra (Comunidad, 416.23, País Vasco, 420.85, Rioja, La, 413.11, Valencia

| Medición | Uds. | Parcial |
|---|---|---|
| *** CONSERVATORIO |  |  |
| -ACCESO ASEOS PB | 2 | 2.00 |
| -ACCESO ASEOS P1 | 2 | 2.00 |
| ... |  |  |
| *** AUDITORIO |  |  |
| - PB | 3 | 3.00 |
| - P1 | 4 | 4.00 |
| Subtotal |  | 11.00 |
| Total |  | 11 |

**EFTM.8bimO** ud PUERTA 1H CIEGA 92,5X2,10 COMP. FENÓLICO+CERCO ALUM PM03 (12/02/2019)
17 ud × 417.87 (430.74 con costes indirectos) = 7322.58
Suministro y colocación de puerta de conjunto de puerta de paso PM03, de 1 hoja abatible de dimensiones 92.5x2100mm, de 46 mm de espesor según memoria de carpintería, tipo Rapid Alum BR/Sandwixh Plus de Rapid Doors o equivalente, compuesto por cerco de aluminio anodizado, extrusionado, formado por dos perfiles telescópicos, con burlete de goma para amortiguación de golpes y felpudillo de limpieza y estanqueidad en el galce y hoja de puerta prefabricada hidrófuga de interior, armadoa con bastidor perimetral macizo de compacto fenólico de 40x20 mm revestido a ambas caras con placas de compacto fenólico de 3 mm de de espesor acabada en resinas de melamina según carta de colores a elegir por la DF con interior relleno de planchas de espuma de poliestireno expandido de alta densidad y cantos perimetrales macizos pulidos, biselados y fresados para embutir herrajes de cuelgue y seguridad, con zócalo metálico de chapa de acero inoxidable de 20cm de altura a ambas caras de la hoja, colocado mediante adhesivo,
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.13 | 18.5 | 20.91 |
| O01OB160 | h | Ayudante carpintería | 1.13 | 16 | 18.08 |
| PFTM.6cafann | u | Puerta 1hoja estru 92.5x4.6 (material) | 1 | 85.401527483582 | 85.40 |
| PFTM12aan | m | Cerco metálico telescópico ALU | 5.5 | 47.070841904592 | 258.89 |
| P04L010n | m2 | Placa acero inox. comp. AISI 314 e=1 mm | 0.37 | 76.731372410014 | 28.39 |
| %PM01 | % | Pequeño material | 0.5 % | 411.67 | 2.06 |
| %0100 | % | Medios auxiliares | 1 % | 413.73 | 4.14 |
|  |  | Total |  |  | 417.87 |

Relación comercial: ADMON: Conselleria, 412.05, Alicante, 417.71, Andalucía, 418.63, Aragón, 421.31, Asturias, 426.18, Baleares, 416.33, Canarias, 414.64, Cantabria, 417.18, Castellón, Castilla - La Manc, 413.94, Castilla y León, 417.3, Cataluña, 423.62, Comunitat Valencia, Extremadura, 413.86, Galicia, 416.85, Madrid (Comunidad, 425.67, Murcia (Región), 416.67, Navarra (Comunidad, 423.73, País Vasco, 428.34, Rioja, La, 420.59, Valencia

| Medición | Uds. | Parcial |
|---|---|---|
| **** CONSERVATORIO |  |  |
| -- PLANTA BAJA |  |  |
| - Almacén | 1 | 1.00 |
| - Reprografía | 1 | 1.00 |
| - Rack | 1 | 1.00 |
| - Basuras/limpieza | 1 | 1.00 |
| - Camerinos | 5 | 5.00 |
| - Administración | 1 | 1.00 |
| - CGD | 1 | 1.00 |
| - Archivo | 1 | 1.00 |
| -- PLANTA PRIMERA |  |  |
| - Rack | 1 | 1.00 |
| - Cuarto limpieza | 1 | 1.00 |
| - Ampa alumnos | 1 | 1.00 |
| - Pasillo despachos | 2 | 2.00 |
| Subtotal |  | 17.00 |
| Total |  | 17 |

**EFTY11aan** ud ARMAZÓN METÁLICO PUERTA CORREDERA 1HOJA PM04 (12/02/2019)
14 ud × 287.08 (295.92 con costes indirectos) = 4142.88
Suministro y colocación de estructura-armazón metálico tipo Scrigno Base o equivalente, para alojamiento de puerta simple corredera, de dimensiones de luz de paso 920x2200 mm, preparada para alojar en su interior una puerta rígida (no incluida), para paredes de yeso laminado, compuesta por armazón metálico de chapa de acero grecada en sentido longitudinal en forma de cola de milano, colocada mediante clips de acero inoxidable a presión, guías superiores de deslizamiento fabricadas en aluminio extruido, acompañada de dos listones de madera de haya vaporizada , poleas y accesorios de cuelgue y deslizamiento. Totalmente montado con p.p. de medios auxiliares y pequeño materieal. Tipo PM04 según memoria de carpintería.

| Código | Ud | Descripción | Rendimiento | Precio | Importe |
|---|---|---|---|---|---|
| O01OA070 | h | Peón ordinario | 1.412 | 14.5 | 20.47 |
| O01OA040 | h | Oficial segunda | 1.412 | 17.5 | 24.71 |
| P11PP06bab | u | Armazón 1H puerta corredera tabique cartón-yeso (18/11/2020) | 1 | 220 | 220.00 |
| P11RW040 | u | Juego accesorios puerta corredera (material) | 1 | 13.280237529063 | 13.28 |
| P11RW050 | m | Perfil suspendido puerta corredera galvanizada (material) | 1.7 | 2.5700459675973 | 4.37 |
| %PM01 | % | Pequeño material | 0.5 % | 282.83 | 1.41 |
| %0100 | % | Medios auxiliares | 1 % | 284.24 | 2.84 |
|  |  | Total |  |  | 287.08 |

Relación comercial: ADMON: Conselleria, 283.71, Alicante, 290.24, Andalucía, 288.89, Aragón, 290.7, Asturias, 293.94, Baleares, 287.4, Canarias, 286.24, Cantabria, 287.95, Castellón, 286.64, Castilla - La Manc, 285.77, Castilla y León, 288.02, Cataluña, 292.24, Comunitat Valencia, 288.23, Extremadura, 285.73, Galicia, 287.72, Madrid (Comunidad, 293.61, Murcia (Región), 287.61, Navarra (Comunidad, 292.3, País Vasco, 295.39, Rioja, La, 285.93, Valencia, 286.98

| Medición | Uds. | Parcial |
|---|---|---|
| *** CONSERVATORIO |  |  |
| -- PLANTA BAJA |  |  |
| - Aseos accesibles alumnos | 2 | 2.00 |
| - Aseos junto camerino | 3 | 3.00 |
| - Aseos camerinos | 2 | 2.00 |
| -- PLANTA PRIMERA |  |  |
| - Aseos accesibles alumnos | 2 | 2.00 |
| - Aseos profesores | 3 | 3.00 |
| ... |  |  |
| *** AUDITORIO |  |  |
| - Planta baja | 2 | 2.00 |
| Subtotal |  | 14.00 |
| Total |  | 14 |

**EFTM.5aanN** ud PUERTA CORREDERA 1HOJA 0,82X2.10 COMP. FENÓLICO PM04 (12/02/2019)
14 ud × 428.06 (441.24 con costes indirectos) = 6177.36
Hoja para puerta corredera tipo PM04 de dimensiones 0.82x2.10, de 46 mm de espesor terminada a ambas caras en laminado compacto de 3mm. en colores a elegir por la DF, tipo Rapid Doors o equivalente, armadas con bastidor perimetral oculto en compacto natural, interior relleno de planchas de espuma de poliestireno expandido de alta densidad y cantos perimetrales pulidos, biselados y fresados para embutir herrajes de cuelgue y deslizamiento mediante guía corredera, poleas y rodamientos,con zócalo metálico de chapa de acero inoxidable de 20cm de altura a ambas caras,con felpudo encastrado en base de hoja, maneta y cerradura según plan de amaestramiento (NO INCLUIDO). Incluso p.p. de mecanizados y cajeados para alojar herrajes, montante de madera maciza empotrado en paramento para alojar cerradura, incluso conjunto de cerco-tapajuntas de aluminio anodizado, extrusionado, colocación de cerco y ajustado de la hoja, fijación de los herrajes, nivelado y ajuste final, totalmente montada y terminada con p.p. de medios auxiliares.
Con objeto de alcanzar 1 Punto en el Requisito MAT 5 del esquema Nueva Construcción del certificado medioambiental BREEAM ES se especifican materiales de protección contra el impacto adecuados a los Criterios del Requisito.

| Código | Ud | Descripción | Rendimiento | Precio | Importe |
|---|---|---|---|---|---|
| O01OB150 | h | Oficial 1ª carpintería | 0.941 | 18.5 | 17.41 |
| O01OB160 | h | Ayudante carpintería | 0.941 | 16 | 15.06 |
| PFTM.5aadn | u | Hoja corr struc fenólico 0,82x2,10 (material) | 1 | 105.03187859017 | 105.03 |
| PFTM12aan | m | Cerco metálico telescópico ALU | 5.5 | 47.070841904592 | 258.89 |
| P04L010n | m2 | Placa acero inox. comp. AISI 314 e=1 mm | 0.33 | 76.731372410014 | 25.32 |
| %PM01 | % | Pequeño material | 0.5 % | 421.71 | 2.11 |
| %0100 | % | Medios auxiliares | 1 % | 423.82 | 4.24 |
|  |  | Total |  |  | 428.06 |

Relación comercial: ADMON: Conselleria, 423.23, Alicante, 427.92, Andalucía, 428.68, Aragón, 430.91, Asturias, 434.97, Baleares, 426.79, Canarias, 425.37, Cantabria, 427.49, Castellón, Castilla - La Manc, 424.78, Castilla y León, 427.59, Cataluña, 432.86, Comunitat Valencia, Extremadura, 424.72, Galicia, 427.21, Madrid (Comunidad, 434.56, Murcia (Región), 427.06, Navarra (Comunidad, 432.93, País Vasco, 436.77, Rioja, La, 430.33, Valencia

| Medición | Uds. | Parcial |
|---|---|---|
| Idem medición armazon metalizo 1 hoja corredera PM04 | 14 | 14.00 |
| Total |  | 14 |

**EFTM.9ecnn20** ud PUERTA 2H CIEGA 0.82+0.82X2.10 COMP. FENÓLICO+CERCO ALUM PM05 (12/02/2019)
3 ud × 629.86 (649.26 con costes indirectos) = 1947.78
Suministro y colocación de puerta de conjunto de puerta de paso PM05, de 2 hojas abatibles de dimensiones 82.5+82.5x2100mm, de 46 mm de espesor según memoria de carpintería, tipo Rapid Alum BR/Sandwixh Plus de Rapid Doors o equivalente, compuesto por cerco de aluminio anodizado, extrusionado, formado por dos perfiles telescópicos, con burlete de goma para amortiguación de golpes y felpudillo de limpieza y estanqueidad en el galce y hoja de puerta prefabricada hidrófuga de interior, armadoa con bastidor perimetral macizo de compacto fenólico de 40x20 mm revestido a ambas caras con placas de compacto fenólico de 3 mm de de espesor acabada en resinas de melamina según carta de colores a elegir por la DF con interior relleno de planchas de espuma de poliestireno expandido de alta densidad y cantos perimetrales macizos pulidos, biselados y fresados para embutir herrajes de cuelgue y seguridad, con zócalo metálico de chapa de acero inoxidable de 20cm de altura a ambas caras de las hojas, colocado mediante adhesivo,
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.647 | 18.5 | 30.47 |
| O01OB160 | h | Ayudante carpintería | 1.647 | 16 | 26.35 |
| PFTM.6cafanon | u | Puerta 2hoja estru (0,82+0,82)x2,10 (material) | 1 | 195.11348978128 | 195.11 |
| PFTM12aan | m | Cerco metálico telescópico ALU | 6.5 | 47.070841904592 | 305.96 |
| P04L080n | m2 | Chapa plegada acero lacado e=0.6 mm h=20cm (material) | 0.66 | 18.170324992701 | 11.99 |
| P04L010n | m2 | Placa acero inox. comp. AISI 314 e=1 mm | 0.66 | 76.731372410014 | 50.64 |
| %PM01 | % | Pequeño material | 0.5 % | 620.52 | 3.10 |
| %0100 | % | Medios auxiliares | 1 % | 623.62 | 6.24 |
|  |  | Total |  |  | 629.86 |

Relación comercial: ADMON: Conselleria, 621.4, Alicante, 629.62, Andalucía, 630.97, Aragón, 634.88, Asturias, 641.98, Baleares, 627.63, Canarias, 625.16, Cantabria, 628.88, Castellón, Castilla - La Manc, 624.13, Castilla y León, 629.05, Cataluña, 638.27, Comunitat Valencia, Extremadura, 624.02, Galicia, 628.39, Madrid (Comunidad, 641.25, Murcia (Región), 628.12, Navarra (Comunidad, 638.4, País Vasco, 645.15, Rioja, La, 633.86, Valencia

| Medición | Uds. | Parcial |
|---|---|---|
| *** CONSERVATORIO |  |  |
| -- PLANTA 1 |  |  |
| - Pasillo acceso cafetería | 2 | 2.00 |
| Subtotal |  | 2.00 |
| - Sala profesores | 1 | 1.00 |
| Subtotal |  | 1.00 |
| Total |  | 3 |

**EFTY11aann** ud ARMAZÓN METÁLICO PUERTA CORREDERA 2HOJAS PM06 (12/02/2019)
1 ud × 333.74 (344.02 con costes indirectos) = 344.02
Suministro y colocación de estructura-armazón metálico tipo Scrigno Base o equivalente, para alojamiento de puerta de 2 hojas corredera, de dimensiones de luz de paso 3000x2100 mm, preparada para alojar en su interior una puerta rígida (no incluida), para paredes de hasta 12 cm de espesor de fábrica de ladrillo, compuesta por armazón metálico de chapa de acero grecada en sentido longitudinal en forma de cola de milano, colocada mediante clips de acero inoxidable a presión, guías superiores de deslizamiento fabricadas en aluminio extruido, acompañada de dos listones de madera de haya vaporizada , poleas y accesorios de cuelgue y deslizamiento, incluso marco y tapajuntas de madera de haya vaporizada, burletes quitapolvo, juntas de goma, etc... Herrajes de cierre, manivelas, cilindros, cerradura, condenas, cierrapuertas, etc... según plan de amaestramiento. Totalmente recibida, montada y terminada colocada sobre precerco, con p.p. de precerco de 45 mm.de canto y ancho el de la fábrica terminada. Tipo PM07 según memoria de carpintería.

| Código | Ud | Descripción | Rendimiento | Precio | Importe |
|---|---|---|---|---|---|
| O01OA070 | h | Peón ordinario | 1.883 | 14.5 | 27.30 |
| O01OA040 | h | Oficial segunda | 1.883 | 17.5 | 32.95 |
| P11PP06bbb | u | Armazón 2H puerta corredera tabique cartón-yeso (18/11/2020) | 1 | 250.9 | 250.90 |
| P11RW040 | u | Juego accesorios puerta corredera | 1 | 13.280237529063 | 13.28 |
| P11RW050 | m | Perfil suspendido puerta corredera galvanizada | 1.7 | 2.5700459675973 | 4.37 |
| %PM01 | % | Pequeño material | 0.5 % | 328.80 | 1.64 |
| %0100 | % | Medios auxiliares | 1 % | 330.44 | 3.30 |
|  |  | Total |  |  | 333.74 |

Relación comercial: ADMON: Conselleria, 329.24, Alicante, 337.97, Andalucía, 336.17, Aragón, 338.57, Asturias, 342.88, Baleares, 334.16, Canarias, 332.62, Cantabria, 334.9, Castellón, 333.16, Castilla - La Manc, 332, Castilla y León, 335, Cataluña, 340.63, Comunitat Valencia, 335.28, Extremadura, 331.94, Galicia, 334.59, Madrid (Comunidad, 342.45, Murcia (Región), 334.44, Navarra (Comunidad, 340.71, País Vasco, 344.82, Rioja, La, 332.21, Valencia, 333.61

| Medición | Uds. | Parcial |
|---|---|---|
| BIBLIOTECA | 1 | 1.00 |
| Total |  | 1 |

**EFTM.5aanNn** ud PUERTA CORREDERA 2 HOJAS 1,50+1,50X2.10 COMP. FENÓLICO PM06 (12/02/2019)
1 ud × 636.64 (656.25 con costes indirectos) = 656.25
Doble hoja para puerta corredera tipo PM07 de dimensiones totales 3,00x2.10, de 46 mm de espesor formada por dos hojas de 1.50x2.10 cada una, terminada a ambas caras en laminado compacto de 3mm. en colores a elegir por la DF, tipo Rapid Doors o equivalente, armadas con bastidor perimetral oculto en compacto natural, interior relleno de planchas de espuma de poliestireno expandido de alta densidad y cantos perimetrales pulidos, biselados y fresados para embutir herrajes de cuelgue y deslizamiento mediante guía corredera, poleas y rodamientos, con zócalo metálico de chapa de acero de 20cm de altura a ambas caras, con felpudo encastrado en base de hoja, maneta y cerradura según plan de amaestramiento (NO INCLUIDO). Incluso p.p. de mecanizados y cajeados para alojar herrajes, montante de madera maciza empotrado en paramento para alojar cerradura, incluso conjunto de cerco-tapajuntas de aluminio anodizado, extrusionado, colocación de cerco y ajustado de la hoja, fijación de los herrajes, nivelado y ajuste final, totalmente montada y terminada con p.p. de medios auxiliares.
Con objeto de alcanzar 1 Punto en el Requisito MAT 5 del esquema Nueva Construcción del certificado medioambiental BREEAM ES se especifican materiales de protección contra el impacto adecuados a los Criterios del Requisito.

| Código | Ud | Descripción | Rendimiento | Precio | Importe |
|---|---|---|---|---|---|
| O01OB150 | h | Oficial 1ª carpintería | 1.412 | 18.5 | 26.12 |
| O01OB160 | h | Ayudante carpintería | 1.412 | 16 | 22.59 |
| PFTM.5aadnn | u | Doble hoja corr struc fenólico 3,00x2,10 (material) | 1 | 268.96481067897 | 268.96 |
| PFTM12aan | m | Cerco metálico telescópico ALU | 5.5 | 47.070841904592 | 258.89 |
| P04L010n | m2 | Placa acero inox. comp. AISI 314 e=1 mm | 0.66 | 76.731372410014 | 50.64 |
| %PM01 | % | Pequeño material | 0.5 % | 627.20 | 3.14 |
| %0100 | % | Medios auxiliares | 1 % | 630.34 | 6.30 |
|  |  | Total |  |  | 636.64 |

Relación comercial: ADMON: Conselleria, 629.39, Alicante, 636.45, Andalucía, 637.59, Aragón, 640.95, Asturias, 647.04, Baleares, 634.74, Canarias, 632.62, Cantabria, 635.8, Castellón, Castilla - La Manc, 631.74, Castilla y León, 635.95, Cataluña, 643.86, Comunitat Valencia, Extremadura, 631.63, Galicia, 635.39, Madrid (Comunidad, 646.4, Murcia (Región), 635.16, Navarra (Comunidad, 643.97, País Vasco, 649.74, Rioja, La, 640.07, Valencia

| Medición | Uds. | Parcial |
|---|---|---|
| BIBLIOTECA | 1 | 1.00 |
| Total |  | 1 |

**EMRB.10** m2 PANEL CABINA SANITARIA C/PUERTA ABATIBLE. ABATIBLE PM07 (12/02/2019)
77.48 m2 × 104.09 (107.3 con costes indirectos) = 8313.60
Suministro y colocación de cabinas prefabricadas sanitarias tipo TRESPA o equivalente, compuestas por los siguientes elementos: paneles para divisiones y puertas de cabinas de 20 mm de espesor de tablero de alma de compacto fenólico, fabricadas especialmente para zonas húmedas, acabada en resinas de melamina según carta de colores a elegir por la DF. Altura de paneles de 2.00 m y puertas a medida según planos elevadas del suelo 0.15 m con patas. Interior relleno de planchas de espuma de poliestireno expandido de alta densidad y cantos perimetrales pulidos, biselados y fresados para embutir herrajes de cuelgue y seguridad, bisagras de acero inoxidable de alta calidad de 3 mm de espesor y 20 mm de nudo, perfiles superiores de aluminio anodizado 55x40 mm, verticales de aluminio en forma de "U" de 30 mm, batientes de aluminio anodizado con goma de amortiguación de impacto, patas de aluminio macizo anodizado de 20 mm con regulador de altura en acero inoxidable y embellecedor de nylon en forma de cono. Incluso transporte, desplazamiento, recibido y montaje, totalmente terminado.Herrajes de cierre, manivelas, cilindros, cerradura, condenas,etc... según plan de amaestramiento (no incluido). Medido por m2 de panel colocado ( puertas incluidas)

| Código | Ud | Descripción | Rendimiento | Precio | Importe |
|---|---|---|---|---|---|
| O01OB150 | h | Oficial 1ª carpintería | 0.781 | 18.5 | 14.45 |
| O01OB160 | h | Ayudante carpintería | 0.781 | 16 | 12.50 |
| P34IC300n | m2 | Panel cabina sanit.sandw. e=20 mm P. abat (material) | 1 | 70.981269564223 | 70.98 |
| P01MAM.02 | m2 | Sistema fijacion colgado - tornillos (material) | 1.05 | 2.0400364878982 | 2.14 |
| P01MAM.03 | ud | Piezas especiales encuentros (material) | 1 | 2.1300380976584 | 2.13 |
| P25WW220 | ud | Pequeño material | 1 | 0.8600153821532 | 0.86 |
| %0100 | % | Medios auxiliares | 1 % | 103.06 | 1.03 |
|  |  | Total |  |  | 104.09 |

Relación comercial: ADMON: Conselleria, 100.09, Alicante, 103.98, Andalucía, 104.61, Aragón, 106.45, Asturias, 109.81, Baleares, 103.04, Canarias, 101.87, Cantabria, 103.63, Castellón, Castilla - La Manc, 101.38, Castilla y León, 103.7, Cataluña, 108.06, Comunitat Valencia, Extremadura, 101.33, Galicia, 103.38, Madrid (Comunidad, 109.45, Murcia (Región), 103.26, Navarra (Comunidad, 108.12, País Vasco, 111.3, Rioja, La, 105.97, Valencia

| Medición | Uds. | Largo | Alto | Parcial |
|---|---|---|---|---|
| *** CABINAS BAÑOS |  |  |  |  |
| -- PB |  |  |  |  |
| - Aseo alumnos | 1 | 2.82 | 2 | 5.64 |
|  | 2 | 1.55 | 2 | 6.20 |
| - Aseo alumnos | 1 | 2.45 | 2 | 4.90 |
|  | 1 | 1.55 | 2 | 3.10 |
| -- P1 |  |  |  |  |
| - Aseo alumnos | 1 | 2.82 | 2 | 5.64 |
|  | 2 | 1.55 | 2 | 6.20 |
| - Aseo alumnos | 1 | 2.45 | 2 | 4.90 |
|  | 1 | 1.55 | 2 | 3.10 |
| .... |  |  |  |  |
| *** AUDITORIO |  |  |  |  |
| -- PB |  |  |  |  |
| - Aseos bajo escaleras | 1 | 4.2 | 2 | 8.40 |
|  | 3 | 1.75 | 2 | 10.50 |
|  | 1 | 4.2 | 2 | 8.40 |
|  | 3 | 1.75 | 2 | 10.50 |
| Subtotal |  |  |  | 77.48 |
| Total |  |  |  | 77.48 |

**EFTM.9ecnn20V** ud PUERTA 2H C/VISOR 82,5+82,5X2.10 COMP. FENÓLICO+CERCO ALUM PM10 (12/02/2019)
1 ud × 884.51 (911.75 con costes indirectos) = 911.75
Suministro y colocación de puerta de conjunto de puerta de paso PM10, de 2 hojas abatibles de dimensiones 82.5+82.5x2100mm, de 46 mm de espesor, con visor acristalado 3+3 en las hojas 420 x 600 mm (ancho x alto), según memoria de carpintería, tipo Rapid Alum BR/Sandwixh Plus de Rapid Doors o equivalente, compuesto por cerco de aluminio anodizado, extrusionado, formado por dos perfiles telescópicos, con burlete de goma para amortiguación de golpes y felpudillo de limpieza y estanqueidad en el galce y hoja de puerta prefabricada hidrófuga de interior, armaoa con bastidor perimetral macizo de compacto fenólico de 40x20 mm revestido a ambas caras con placas de compacto fenólico de 3 mm de de espesor acabada en resinas de melamina según carta de colores a elegir por la DF con interior relleno de planchas de espuma de poliestireno expandido de alta densidad y cantos perimetrales macizos pulidos, biselados y fresados para embutir herrajes de cuelgue y seguridad, con zócalo metálico de chapa de acero inoxidable de 20cm de altura a ambas caras de las hojas, colocado mediante adhesivo. Los visores integrados en las hojas serán de vidrio
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.647 | 18.5 | 30.47 |
| O01OB160 | h | Ayudante carpintería | 1.647 | 16 | 26.35 |
| PFTM.6cafanon | u | Puerta 2hoja estru (0,82+0,82)x2,10 | 1 | 195.11348978128 | 195.11 |
| PFTM12aan | m | Cerco metálico telescópico ALU | 6.5 | 47.070841904592 | 305.96 |
| P04L010n | m2 | Placa acero inox. comp. AISI 314 e=1 mm | 0.66 | 76.731372410014 | 50.64 |
| P11WX040n | u | Visor 3+3 42x60 mm (material) | 2 | 131.4323507865 | 262.86 |
| %PM01 | % | Pequeño material | 0.5 % | 871.39 | 4.36 |
| %0100 | % | Medios auxiliares | 1 % | 875.75 | 8.76 |
|  |  | Total |  |  | 884.51 |

Relación comercial: ADMON: Conselleria, 876.05, Alicante, 884.28, Andalucía, 885.61, Aragón, 889.52, Asturias, 896.63, Baleares, 882.29, Canarias, 879.8, Cantabria, 883.52, Castellón, Castilla - La Manc, 878.78, Castilla y León, 883.69, Cataluña, 892.92, Comunitat Valencia, Extremadura, 878.67, Galicia, 883.03, Madrid (Comunidad, 895.89, Murcia (Región), 882.77, Navarra (Comunidad, 893.05, País Vasco, 899.79, Rioja, La, 888.51, Valencia

| Medición | Uds. | Parcial |
|---|---|---|
| *** CONSERVATORIO |  |  |
| -- PLANTA 1 |  |  |
| - Acceso fonoteca | 1 | 1.00 |
| Subtotal |  | 1.00 |
| Total |  | 1 |

**EFTM.8bimOV** ud PUERTA 1H C/VISOR 92,5X2,10 COMP. FENÓLICO+CERCO ALUM PM11 (12/02/2019)
1 ud × 551.27 (568.25 con costes indirectos) = 568.25
Suministro y colocación de puerta de conjunto de puerta de paso PM11, de 1 hojas abatibles de dimensiones 92.5x2100mm, de 46 mm de espesor, con visor acristalado 3+3 en las hojas 420 x 600 mm (ancho x alto), según memoria de carpintería, tipo Rapid Alum BR/Sandwixh Plus de Rapid Doors o equivalente, compuesto por cerco de aluminio anodizado, extrusionado, formado por dos perfiles telescópicos, con burlete de goma para amortiguación de golpes y felpudillo de limpieza y estanqueidad en el galce y hoja de puerta prefabricada hidrófuga de interior, armaoa con bastidor perimetral macizo de compacto fenólico de 40x20 mm revestido a ambas caras con placas de compacto fenólico de 3 mm de de espesor acabada en resinas de melamina según carta de colores a elegir por la DF con interior relleno de planchas de espuma de poliestireno expandido de alta densidad y cantos perimetrales macizos pulidos, biselados y fresados para embutir herrajes de cuelgue y seguridad, con zócalo metálico de chapa de acero inoxidable de 20cm de altura a ambas caras de las hojas, colocado mediante adhesivo. Los visores integrados en las hojas serán de vidrio
Herrajes de cierre, manivelas, cilindros, cerradura, condenas, cierrapuertas, etc...según plan de amaestramiento (NO INCLUIDO):
Incluso colcocación y recibido del cerco, ajustado de la hoja, fijación de los herrajes, nivelado y ajuste final, totalmente montada y terminada con p.p. de medios auxiliares.
Con objeto de alcanzar 1 Punto en el Requisito MAT 5 del esquema Nueva Construcción del certificado medioambiental BREEAM ES se especifican materiales de protección contra el impacto adecuados a los Criterios del Requisito.

| Código | Ud | Descripción | Rendimiento | Precio | Importe |
|---|---|---|---|---|---|
| O01OB150 | h | Oficial 1ª carpintería | 1.13 | 18.5 | 20.91 |
| O01OB160 | h | Ayudante carpintería | 1.13 | 16 | 18.08 |
| PFTM.6cafann | u | Puerta 1hoja estru 92.5x4.6 | 1 | 85.401527483582 | 85.40 |
| PFTM12aan | m | Cerco metálico telescópico ALU | 5.5 | 47.070841904592 | 258.89 |
| P04L010n | m2 | Placa acero inox. comp. AISI 314 e=1 mm | 0.37 | 76.731372410014 | 28.39 |
| P11WX040n | u | Visor 3+3 42x60 mm | 1 | 131.4323507865 | 131.43 |
| %0100 | % | Medios auxiliares | 1 % | 543.10 | 5.43 |
| %PM01 | % | Pequeño material | 0.5 % | 548.53 | 2.74 |
|  |  | Total |  |  | 551.27 |

Relación comercial: ADMON: Conselleria, 545.45, Alicante, 551.11, Andalucía, 552.04, Aragón, 554.72, Asturias, 559.58, Baleares, 549.75, Canarias, 548.05, Cantabria, 550.58, Castellón, Castilla - La Manc, 547.34, Castilla y León, 550.71, Cataluña, 557.03, Comunitat Valencia, Extremadura, 547.26, Galicia, 550.26, Madrid (Comunidad, 559.08, Murcia (Región), 550.08, Navarra (Comunidad, 557.13, País Vasco, 561.74, Rioja, La, 554.01, Valencia

| Medición | Uds. | Parcial |
|---|---|---|
| **** CONSERVATORIO |  |  |
| -- PLANTA PRIMERA |  |  |
| - Biblioteca | 1 | 1.00 |
| Subtotal |  | 1.00 |
| Total |  | 1 |

**E26PSU030n** ud PUERTA CORTAFUEGOS EI60 1HOJA 0.92X2.10 C/PINTURA EPOXI P01-P04-P06 (15/03/2016)
40 ud × 208.54 (214.96 con costes indirectos) = 8598.40
Puerta cortafuegos abatible de acero de 1 hoja, para evitar la propagación del fuego en edificios con resistencia al fuego EI2 60-C instalada en hueco de 92x210cm, formada por un cerco de perfil laminado en forma de Z de acero gavanizado de 1,20mm de espesor, corte a 45° soldado a tope, dos chapas de acero electrocincado de 1mm de espesor, plegadas, ensambladas y montadas con una cámara entre ambas de manterial aislante ignífugo, acabado en pintura al esmalte previa imprimación para elementos galvanizados, incluida en el precio, con siete patillas para fijación a obra, elaborada en taller, recibido, ajuste y fijación en obra y p.p. de medios auxiliares, totalmente instalada, comprobada y en correcto funcionamiento según DB SI-1 del CTE. Herrajes de apertura y cierre según Plan de amaestramiento (NO INCLUIDO).

| Código | Ud | Descripción | Rendimiento | Precio | Importe |
|---|---|---|---|---|---|
| O01OB130 | h | Oficial 1ª cerrajero | 0.235 | 18.5 | 4.348 |
| O01OB140 | h | Ayudante cerrajero | 0.235 | 16 | 3.760 |
| P23PSU030 | u | Puerta EI2-60-C5 1 hoja 930x2030 mm (material) | 1 | 167.46299522717 | 167.463 |
| %PM0100 | % | Pequeño Material | 1 % | 175.571 | 1.756 |
| ERPP14bad | m2 | REV ESMALTE PMTO VERT GALVANIZ (material; 18/11/2020) | 3.86 | 7.55 | 29.143 |
| %0100 | % | Medios auxiliares | 1 % | 206.470 | 2.065 |
|  |  | Total |  |  | 208.54 |

| Medición | Uds. | Parcial |
|---|---|---|
| **** CONSERVATORIO |  |  |
| ** PUERTA P01 |  |  |
| - Sótano -2 | 8 | 8.00 |
| - Sótano -1 | 13 | 13.00 |
| - PB | 1 | 1.00 |
| ** PUERTA P04 |  |  |
| - Sótano -2 | 2 | 2.00 |
| ** PUERTA P06 |  |  |
| - Sótano -2 | 4 | 4.00 |
| - Sótano -1 | 2 | 2.00 |
| - PB | 1 | 1.00 |
| ........ |  |  |
| *** AUDITORIO |  |  |
| ** PUERTA A-P01 |  |  |
| - Sótano -1 | 2 | 2.00 |
| Subtotal |  | 33.00 |
| - Cuarto maquinas ascensor | 1 | 1.00 |
| Subtotal |  | 1.00 |
| ** PUERTA A-P06 |  |  |
| - Sótano -1 | 4 | 4.00 |
| - PB | 1 | 1.00 |
| - P1 | 1 | 1.00 |
| Subtotal |  | 6.00 |
| Total |  | 40 |

**E26PSU040n** ud PUERTA CORTAFUEGOS EI60 1HOJA 1,02X2.10 C/PINTURA EPOXI P02 (15/03/2016)
2 ud × 236.34 (243.62 con costes indirectos) = 487.24
Puerta cortafuegos abatible de acero de 1 hoja, para evitar la propagación del fuego en edificios con resistencia al fuego EI2 60-C instalada en hueco de 102x210cm, formada por un cerco de perfil laminado en forma de Z de acero gavanizado de 1,20mm de espesor, corte a 45° soldado a tope, dos chapas de acero electrocincado de 1mm de espesor, plegadas, ensambladas y montadas con una cámara entre ambas de manterial aislante ignífugo, acabado en pintura al esmalte previa imprimación para elementos galvanizados, incluida en el precio, con siete patillas para fijación a obra, elaborada en taller, recibido, ajuste y fijación en obra y p.p. de medios auxiliares, totalmente instalada, comprobada y en correcto funcionamiento según DB SI-1 del CTE. Herrajes de apertura y cierre según Plan de amaestramiento (NO INCLUIDO).

| Código | Ud | Descripción | Rendimiento | Precio | Importe |
|---|---|---|---|---|---|
| O01OB130 | h | Oficial 1ª cerrajero | 0.235 | 18.5 | 4.35 |
| O01OB140 | h | Ayudante cerrajero | 0.235 | 16 | 3.76 |
| P23PSU040 | u | Puerta EI2-60-C5 1 hoja 1000x2030 mm (material) | 1 | 191.58342664291 | 191.58 |
| %PM0100 | % | Pequeño Material | 1 % | 199.69 | 2.00 |
| ERPP14bad | m2 | REV ESMALTE PMTO VERT GALVANIZ | 4.28 | 7.55 | 32.31 |
| %0100 | % | Medios auxiliares | 1 % | 234.00 | 2.34 |
|  |  | Total |  |  | 236.34 |

| Medición | Uds. | Parcial |
|---|---|---|
| ** PUERTA P02 |  |  |
| - PB | 2 | 2.00 |
| Subtotal |  | 2.00 |
| Total |  | 2 |

**E26PSO040n** ud PUERTA CORTAFUEGOS EI60 2HOJA 0,92+0,92X2,10 C/PINTURA EPOXI P03-P05-P07 (15/03/2016)
20 ud × 507.49 (523.12 con costes indirectos) = 10462.40
Puerta cortafuegos abatible de acero de 2 hojas simétricas (0,92+0,92)x2.10m, para evitar la propagación del fuego en edificios con resistencia al fuego EI2 60-C instalada en hueco de 197x220cm, formada por un cerco de perfil laminado en forma de Z de acero gavanizado de 1,20mm de espesor, corte a 45° soldado a tope, dos chapas de acero electrocincado de 1mm de espesor, plegadas, ensambladas y montadas con una cámara entre ambas de manterial aislante ignífugo, acabado en pintura al esmalte previa imprimación para elementos galvanizados, incluida en el precio, con siete patillas para fijación a obra, elaborada en taller, recibido, ajuste y fijación en obra y p.p. de medios auxiliares, totalmente instalada, comprobada y en correcto funcionamiento según DB SI-1 del CTE. Herrajes de apertura y cierre según Plan de amaestramiento (NO INCLUIDO)

| Código | Ud | Descripción | Rendimiento | Precio | Importe |
|---|---|---|---|---|---|
| O01OB130 | h | Oficial 1ª cerrajero | 0.471 | 18.5 | 8.71 |
| O01OB140 | h | Ayudante cerrajero | 0.471 | 16 | 7.54 |
| P23PSO040 | u | Puerta EI2-60-C5 2 hojas (950+950)x2030 mm - 1400x2100 mm (material) | 1 | 423.44757374295 | 423.45 |
| %PM0100 | % | Pequeño Material | 1 % | 439.70 | 4.40 |
| ERPP14bad | m2 | REV ESMALTE PMTO VERT GALVANIZ | 7.73 | 7.55 | 58.36 |
| %0100 | % | Medios auxiliares | 1 % | 502.46 | 5.02 |
|  |  | Total |  |  | 507.49 |

| Medición | Uds. | Parcial |
|---|---|---|
| **** CONSERVATORIO |  |  |
| ** PUERTA P03 |  |  |
| - Sótano -2 | 3 | 3.00 |
| - Sótano -1 | 5 | 5.00 |
| - PB | 1 | 1.00 |
| ** PUERTA P05 |  |  |
| - Sótano -2 | 2 | 2.00 |
| ** PUERTA P07 |  |  |
| - Sótano -2 | 1 | 1.00 |
| - Sótano -1 | 6 | 6.00 |
| .... |  |  |
| *** AUDITORIO |  |  |
| ** PUERTA A-P07 |  |  |
| - Sótano -1 | 1 | 1.00 |
| - P. bajo cubierta | 1 | 1.00 |
| Subtotal |  | 20.00 |
| Total |  | 20 |

**E26PSO030n** ud PUERTA CORTAFUEGOS EI60 2HOJA 0,82+0,82X2,10 C/REV. ZINC P08 (12/02/2019)
2 ud × 717.35 (739.44 con costes indirectos) = 1478.88
Puerta cortafuegos abatible de acero de 2 hojas simétricas (0,82+0,82)x2.10m, para evitar la propagación del fuego en edificios con resistencia al fuego EI2 60-C instalada en hueco de 177x220cm, formada por un cerco de perfil laminado en forma de Z de acero gavanizado de 1,20mm de espesor, corte a 45° soldado a tope, dos chapas de acero electrocincado de 1mm de espesor, plegadas, ensambladas y montadas con una cámara entre ambas de manterial aislante ignífugo, acabado en pintura al esmalte previa imprimación para elementos galvanizados por la cara interior y panelado con revestimiento de zinc mediante sistema VMZ junta alzada, en acabado pigmento-zinc plus azul bruma, igual que el de fachada, colocado sobre base continua de apoyo constituida por tablero de fibras orientadas OSB, clase hidrófuga 3 y 22 mm de espesor anclado a puerta de chapa, acabados incluidos en el precio, con siete patillas para fijación a obra, elaborada en taller, recibido, ajuste y fijación en obra y p.p. de medios auxiliares, totalmente instalada, comprobada y en correcto funcionamiento según DB SI-1 del CTE. Herrajes de apertura y cierre según Plan de amaestramiento (NO INCLUIDO)

| Código | Ud | Descripción | Rendimiento | Precio | Importe |
|---|---|---|---|---|---|
| O01OB150 | h | Oficial 1ª carpintería | 2.401 | 18.5 | 44.42 |
| O01OB160 | h | Ayudante carpintería | 2.401 | 16 | 38.42 |
| PIIP.2abfnn | u | Prta ctfue 60 2hj ab a 162x210 (material) | 1 | 385.00688619648 | 385.01 |
| ERPP14bad | m2 | REV ESMALTE PMTO VERT GALVANIZ | 3.45 | 7.55 | 26.05 |
| P05CZ106 | m2 | Chapa zinc sist. Vmzinc Azengar 0,7 mm o equivalente | 4.83 | 37.660673595219 | 181.90 |
| P01ELV040 | m2 | Tablero OSB 22 mm | 3.45 | 8.9601602605725 | 30.91 |
| %0100 | % | Medios auxiliares | 1 % | 706.71 | 7.07 |
| %PM01 | % | Pequeño material | 0.5 % | 713.78 | 3.57 |
|  |  | Total |  |  | 717.35 |

Relación comercial: ADMON: Conselleria, 705.01, Alicante, 717, Andalucía, 718.95, Aragón, 724.66, Asturias, 735.01, Baleares, 714.1, Canarias, 710.5, Cantabria, 715.89, Castellón, Castilla - La Manc, 709.01, Castilla y León, 716.15, Cataluña, 729.61, Comunitat Valencia, Extremadura, 708.83, Galicia, 715.2, Madrid (Comunidad, 733.93, Murcia (Región), 714.8, Navarra (Comunidad, 729.79, País Vasco, 739.62, Rioja, La, 723.16, Valencia

| Medición | Uds. | Parcial |
|---|---|---|
| **** CONSERVATORIO |  |  |
| ** PUERTA P08 |  |  |
| - PB | 2 | 2.00 |
| Subtotal |  | 2.00 |
| Total |  | 2 |

**E26PSO030nn** ud PUERTA CORTAFUEGOS EI60 2HOJA 0,82+0,82X2,10 C/PINTURA EPOXI P14-P15 (12/02/2019)
4 ud × 459.66 (473.82 con costes indirectos) = 1895.28
Puerta cortafuegos abatible de acero de 2 hojas simétricas (0,82+0,82)x2.10m, para evitar la propagación del fuego en edificios con resistencia al fuego EI2 60-C instalada en hueco de 177x220cm, formada por un cerco de perfil laminado en forma de Z de acero gavanizado de 1,20mm de espesor, corte a 45° soldado a tope, dos chapas de acero electrocincado de 1mm de espesor, plegadas, ensambladas y montadas con una cámara entre ambas de manterial aislante ignífugo, acabado en pintura al esmalte previa imprimación para elementos galvanizados incluido en el precio, con siete patillas para fijación a obra, elaborada en taller, recibido, ajuste y fijación en obra y p.p. de medios auxiliares, totalmente instalada, comprobada y en correcto funcionamiento según DB SI-1 del CTE. Herrajes de apertura y cierre según Plan de amaestramiento (NO INCLUIDO)

| Código | Ud | Descripción | Rendimiento | Precio | Importe |
|---|---|---|---|---|---|
| O01OB150 | h | Oficial 1ª carpintería | 0.471 | 18.5 | 8.71 |
| O01OB160 | h | Ayudante carpintería | 0.471 | 16 | 7.54 |
| PIIP.2abfnn | u | Prta ctfue 60 2hj ab a 162x210 | 1 | 385.00688619648 | 385.01 |
| %0100 | % | Medios auxiliares | 1 % | 401.26 | 4.01 |
| ERPP14bad | m2 | REV ESMALTE PMTO VERT GALVANIZ | 6.9 | 7.55 | 52.10 |
| %PM01 | % | Pequeño material | 0.5 % | 457.37 | 2.29 |
|  |  | Total |  |  | 459.66 |

Relación comercial: ADMON: Conselleria, 457.25, Alicante, 459.59, Andalucía, 459.98, Aragón, 461.1, Asturias, 463.13, Baleares, 459.03, Canarias, 458.32, Cantabria, 459.38, Castellón, Castilla - La Manc, 458.03, Castilla y León, 459.43, Cataluña, 462.06, Comunitat Valencia, Extremadura, 458, Galicia, 459.24, Madrid (Comunidad, 462.92, Murcia (Región), 459.16, Navarra (Comunidad, 462.1, País Vasco, 464.03, Rioja, La, 460.8, Valencia

| Medición | Uds. | Parcial |
|---|---|---|
| *** AUDITORIO |  |  |
| ** PUERTA A-P14 |  |  |
| - Sótano -1 | 3 | 3.00 |
| ** PUERTA A-P15 |  |  |
| - Sótano -1 | 1 | 1.00 |
| Subtotal |  | 4.00 |
| Total |  | 4 |

**E26PTM080n** ud PUERTA CORTAFUEGOS EI2-30 2 HOJAS 0,82X2,20M MADERA NATURAL P16 (15/03/2016)
2 ud × 964.94 (994.66 con costes indirectos) = 1989.32
Puerta cortafuegos de dos hojas de dimensiones 0,82+0,82x2100 mm (hueco libre de paso), homologada EI2-30-C5, con acabado en madera natural a elegir por la DF, formada por marco batiente de 90x30 mm, junta intumescente alrededor del marco y hoja con alma rellena de material intumescente sobre paneles de madera con acabado de cerezo. Conjunto mecanizado en block; incluye conjunto de tapetas lisas de 70x10 mm, cerradura de 1 punto golpe/llave y 4 pernios de acero inoxidable de pala ancha. Puerta, cerradura y bisagras con marcado CE y DdP (Declaración de prestaciones) según Reglamento (UE) 305/2011. Conjunto de puerta conforme a UNE-EN 1634-1 y UNE-EN 13501-2 y CTE DB SI. Incluso recibido, ajuste y fijación en obra y p.p. de medios auxiliares, totalmente instalada, comprobada y en correcto funcionamiento. Herrajes de apertura y cierre según Plan de amaestramiento (NO INCLUIDO)

| Código | Ud | Descripción | Rendimiento | Precio | Importe |
|---|---|---|---|---|---|
| O01OB150 | h | Oficial 1ª carpintería | 0.471 | 18.5 | 8.71 |
| O01OB160 | h | Ayudante carpintería | 0.471 | 16 | 7.54 |
| P23PTM060n | u | Puerta EI2-30-C5 1 hojas 820+820x2100 mm (material) | 1 | 929.67662810757 | 929.68 |
| %PM0100 | % | Pequeño Material | 1 % | 945.93 | 9.46 |
| %0100 | % | Medios auxiliares | 1 % | 955.39 | 9.55 |
|  |  | Total |  |  | 964.94 |

Relación comercial: ADMON: Conselleria, 962.52, Alicante, 964.87, Andalucía, 965.26, Aragón, 966.39, Asturias, 968.43, Baleares, 964.31, Canarias, 963.6, Cantabria, 964.66, Castellón, Castilla - La Manc, 963.3, Castilla y León, 964.71, Cataluña, 967.35, Comunitat Valencia, Extremadura, 963.27, Galicia, 964.52, Madrid (Comunidad, 968.22, Murcia (Región), 964.44, Navarra (Comunidad, 967.39, País Vasco, 969.33, Rioja, La, 966.1, Valencia

| Medición | Uds. | Parcial |
|---|---|---|
| ***AUDITORIO |  |  |
| - Planta baja | 2 | 2.00 |
| Subtotal |  | 2.00 |
| Total |  | 2 |

**E26PSO040nm** ud PUERTA CORTAFUEGOS EI60 2HOJA 0,92+0,52X2,10 C/PINTURA EPOXI P17 (15/03/2016)
1 ud × 410.36 (423 con costes indirectos) = 423.00
Puerta cortafuegos abatible de acero de 2 hojas asimétricas (0,92+0,52)x2.10m, para evitar la propagación del fuego en edificios con resistencia al fuego EI2 60-C instalada en hueco de 145x220cm, formada por un cerco de perfil laminado en forma de Z de acero gavanizado de 1,20mm de espesor, corte a 45° soldado a tope, dos chapas de acero electrocincado de 1mm de espesor, plegadas, ensambladas y montadas con una cámara entre ambas de manterial aislante ignífugo, acabado en pintura al esmalte previa imprimación para elementos galvanizados, incluida en el precio, con siete patillas para fijación a obra, elaborada en taller, recibido, ajuste y fijación en obra y p.p. de medios auxiliares, totalmente instalada, comprobada y en correcto funcionamiento según DB SI-1 del CTE. Herrajes de apertura y cierre según Plan de amaestramiento (NO INCLUIDO)

| Código | Ud | Descripción | Rendimiento | Precio | Importe |
|---|---|---|---|---|---|
| O01OB130 | h | Oficial 1ª cerrajero | 0.471 | 18.5 | 8.714 |
| O01OB140 | h | Ayudante cerrajero | 0.471 | 16 | 7.536 |
| P23PSO040n | u | Puerta EI2-60-C5 2 hojas (950+520)x2030 mm (material) | 1 | 328.2358707955 | 328.236 |
| %PM0100 | % | Pequeño Material | 1 % | 344.486 | 3.445 |
| ERPP14bad | m2 | REV ESMALTE PMTO VERT GALVANIZ | 7.73 | 7.55 | 58.362 |
| %0100 | % | Medios auxiliares | 1 % | 406.293 | 4.063 |
|  |  | Total |  |  | 410.36 |

| Medición | Uds. | Parcial |
|---|---|---|
| *** AUDITORIO |  |  |
| ** PUERTA A-P17 |  |  |
| - Planta baja | 1 | 1.00 |
| Subtotal |  | 1.00 |
| Total |  | 1 |

**E26PSM100n** ud PUERTA CORTAFUEGOS EI2-45 ACÚSTICA CON VISOR 2 HOJAS 0,82X2,20M MADERA NATURAL PAM01 (15/03/2016)
13 ud × 1676.22 (1727.85 con costes indirectos) = 22462.05
Puerta acústica de madera, cortafuegos EI45, de dos hojas de dimensiones 0,82+0,82x2200 mm (hueco libre de paso), homologada EI2-45-C5, con acabado en madera natural a elegir por la DF, compuesta por un sistema multicapa formado a base de tableros de MDF, láminas de caucho, láminas de plomo, paneles de corcho y tableros de aglomerado de material intumescente, con una masa aproximada de 80kg/m2, con dimensiones de paso libre de 1.440 x 2.200mm (ancho x alto), formada por dos hojas de 820mm de ancho, con un espesor de hoja de 98mm, con visor acústico de 420 x 600 mm (ancho x alto)en cada hoja con índice de aislamiento acústico del conjunto 40 db (A), homologada EI2-45, cerco 100.28 con junta intumescente oculta que asegura el sellado de hoja y cerco en caso de incendio y sistema de doble burlete en laterales y lado superior de marco, sistema de doble burlete en el lateral de cierre de hoja activa contra pasiva, tapeta con burlete en hoja pasiva, junta de doble labio y guillotina embutidos en el canto inferior de ambas hojas y umbral con burlete en la zona inferior, garantizando un índice de aislamiento acústico R de 40 dB(A) ensayados según norma UNE-EN ISO 10140-2:2011, ensayada en laboratorio con acreditación en ENAC. Conjunto mecanizado en block; incluye conjunto de tapetas lisas de 70x10 mm, cerradura de 1 punto golpe/llave y 4 pernios de acero inoxidable de pala ancha. Incluso recibido, ajuste y fijación en obra y p.p. de medios auxiliares, totalmente instalada, comprobada y en correcto funcionamiento. Herrajes de apertura y cierre según Plan de amaestramiento (NO INCLUIDO).

| Código | Ud | Descripción | Rendimiento | Precio | Importe |
|---|---|---|---|---|---|
| O01OB150 | h | Oficial 1ª carpintería | 0.471 | 18.5 | 8.71 |
| O01OB160 | h | Ayudante carpintería | 0.471 | 16 | 7.54 |
| P23PTM200n | u | Puerta EI2-45-C5 2 hojas 820+820x2100 mm ACUSTICA-VISOR-MADERA (material) | 1 | 1626.9390992777 | 1626.94 |
| %PM0100 | % | Pequeño Material | 1 % | 1643.19 | 16.43 |
| %0100 | % | Medios auxiliares | 1 % | 1659.62 | 16.60 |
|  |  | Total |  |  | 1676.22 |

Relación comercial: ADMON: Conselleria, 1673.79, Alicante, 1676.15, Andalucía, 1676.54, Aragón, 1677.67, Asturias, 1679.71, Baleares, 1675.59, Canarias, 1674.87, Cantabria, 1675.93, Castellón, Castilla - La Manc, 1674.58, Castilla y León, 1675.98, Cataluña, 1678.63, Comunitat Valencia, Extremadura, 1674.55, Galicia, 1675.79, Madrid (Comunidad, 1679.49, Murcia (Región), 1675.72, Navarra (Comunidad, 1678.67, País Vasco, 1680.61, Rioja, La, 1677.37, Valencia

| Medición | Uds. | Parcial |
|---|---|---|
| ***AUDITORIO |  |  |
| **Puerta A-PAM01 |  |  |
| - Planta baja | 9 | 9.00 |
| - Entreplanta | 2 | 2.00 |
| - Planta primera | 2 | 2.00 |
| Subtotal |  | 13.00 |
| Total |  | 13 |

**E26PSM100nn** ud PUERTA CORTAFUEGOS EI2-45 ACÚSTICA 1 HOJA 0,82X2,20M MADERA NATURAL PAM02 (15/03/2016)
2 ud × 846.4 (872.47 con costes indirectos) = 1744.94
Puerta acústica de madera, cortafuegos EI45, de una hoja de dimensiones 0,82x2200 mm (hueco libre de paso), homologada EI2-45-C5, con acabado en madera natural a elegir por la DF, compuesta por un sistema multicapa formado a base de tableros de MDF, láminas de caucho, láminas de plomo, paneles de corcho y tableros de aglomerado de material intumescente, con una masa aproximada de 80kg/m2, con dimensiones de paso libre de 0.82 x 2.200mm (ancho x alto), formada por dos hojas de 820mm de ancho, con un espesor de hoja de 98mm, homologada EI2-45, cerco 100.28 con junta intumescente oculta que asegura el sellado de hoja y cerco en caso de incendio y sistema de doble burlete en laterales y lado superior de marco, sistema de doble burlete en el lateral de cierre de hoja activa contra pasiva, tapeta con burlete en hoja pasiva, junta de doble labio y guillotina embutidos en el canto inferior de ambas hojas y umbral con burlete en la zona inferior, garantizando un índice de aislamiento acústico R de 40 dB(A) ensayados según norma UNE-EN ISO 10140-2:2011, ensayada en laboratorio con acreditación en ENAC. Conjunto mecanizado en block; incluye conjunto de tapetas lisas de 70x10 mm, cerradura de 1 punto golpe/llave y 4 pernios de acero inoxidable de pala ancha. Incluso recibido, ajuste y fijación en obra y p.p. de medios auxiliares, totalmente instalada, comprobada y en correcto funcionamiento. Herrajes de apertura y cierre según Plan de amaestramiento (NO INCLUIDO).

| Código | Ud | Descripción | Rendimiento | Precio | Importe |
|---|---|---|---|---|---|
| O01OB150 | h | Oficial 1ª carpintería | 0.471 | 18.5 | 8.71 |
| O01OB160 | h | Ayudante carpintería | 0.471 | 16 | 7.54 |
| P23PTM200nn | u | Puerta EI2-45-C5 1 hoja 820x2100 mm ACUSTICA-MADERA (material) | 1 | 813.47454972827 | 813.47 |
| %PM0100 | % | Pequeño Material | 1 % | 829.72 | 8.30 |
| %0100 | % | Medios auxiliares | 1 % | 838.02 | 8.38 |
|  |  | Total |  |  | 846.4 |

Relación comercial: ADMON: Conselleria, 843.97, Alicante, 846.33, Andalucía, 846.71, Aragón, 847.84, Asturias, 849.88, Baleares, 845.76, Canarias, 845.05, Cantabria, 846.11, Castellón, Castilla - La Manc, 844.75, Castilla y León, 846.17, Cataluña, 848.8, Comunitat Valencia, Extremadura, 844.72, Galicia, 845.97, Madrid (Comunidad, 849.67, Murcia (Región), 845.9, Navarra (Comunidad, 848.84, País Vasco, 850.78, Rioja, La, 847.55, Valencia

| Medición | Uds. | Parcial |
|---|---|---|
| ***AUDITORIO |  |  |
| **Puerta A-PAM02 |  |  |
| - Planta primera | 2 | 2.00 |
| Subtotal |  | 2.00 |
| Total |  | 2 |

**E26PSM100nm** ud PUERTA CORTAFUEGOS EI2-45 ACÚSTICA 1 HOJA 0,72X2,20M MADERA NATURAL PAM03 (15/03/2016)
2 ud × 804.91 (829.7 con costes indirectos) = 1659.40
Puerta acústica de madera, cortafuegos EI45, de una hoja de dimensiones 0,72x2200 mm (hueco libre de paso), homologada EI2-45-C5, con acabado en madera natural a elegir por la DF, compuesta por un sistema multicapa formado a base de tableros de MDF, láminas de caucho, láminas de plomo, paneles de corcho y tableros de aglomerado de material intumescente, con una masa aproximada de 80kg/m2, con dimensiones de paso libre de 0.72 x 2.200mm (ancho x alto), formada por dos hojas de 820mm de ancho, con un espesor de hoja de 98mm, homologada EI2-45, cerco 100.28 con junta intumescente oculta que asegura el sellado de hoja y cerco en caso de incendio y sistema de doble burlete en laterales y lado superior de marco, sistema de doble burlete en el lateral de cierre de hoja activa contra pasiva, tapeta con burlete en hoja pasiva, junta de doble labio y guillotina embutidos en el canto inferior de ambas hojas y umbral con burlete en la zona inferior, garantizando un índice de aislamiento acústico R de 40 dB(A) ensayados según norma UNE-EN ISO 10140-2:2011, ensayada en laboratorio con acreditación en ENAC. Conjunto mecanizado en block; incluye conjunto de tapetas lisas de 70x10 mm, cerradura de 1 punto golpe/llave y 4 pernios de acero inoxidable de pala ancha. Incluso recibido, ajuste y fijación en obra y p.p. de medios auxiliares, totalmente instalada, comprobada y en correcto funcionamiento. Herrajes de apertura y cierre según Plan de amaestramiento (NO INCLUIDO).

| Código | Ud | Descripción | Rendimiento | Precio | Importe |
|---|---|---|---|---|---|
| O01OB150 | h | Oficial 1ª carpintería | 0.471 | 18.5 | 8.71 |
| O01OB160 | h | Ayudante carpintería | 0.471 | 16 | 7.54 |
| P23PTM200nm | u | Puerta EI2-45-C5 1 hoja 720x2100 mm ACUSTICA-MADERA (material) | 1 | 772.80382229552 | 772.80 |
| %PM0100 | % | Pequeño Material | 1 % | 789.05 | 7.89 |
| %0100 | % | Medios auxiliares | 1 % | 796.94 | 7.97 |
|  |  | Total |  |  | 804.91 |

Relación comercial: ADMON: Conselleria, 802.49, Alicante, 804.84, Andalucía, 805.22, Aragón, 806.36, Asturias, 808.4, Baleares, 804.27, Canarias, 803.57, Cantabria, 804.63, Castellón, Castilla - La Manc, 803.26, Castilla y León, 804.68, Cataluña, 807.31, Comunitat Valencia, Extremadura, 803.23, Galicia, 804.49, Madrid (Comunidad, 808.18, Murcia (Región), 804.42, Navarra (Comunidad, 807.36, País Vasco, 809.29, Rioja, La, 806.06, Valencia

| Medición | Uds. | Parcial |
|---|---|---|
| ***AUDITORIO |  |  |
| **Puerta A-PAM02 |  |  |
| - Planta primera | 2 | 2.00 |
| Subtotal |  | 2.00 |
| Total |  | 2 |

**E15P050n** ud PUERTA CHAPA LISA ABATIBLE 73X210 CM ACABADO PINTURA EPOXI P09 (12/02/2019)
4 ud × 120 (123.7 con costes indirectos) = 494.80
Puerta de chapa lisa abatible de 1 hoja de 73x210 cm, realizada con doble chapa de acero galvanizado de 1 mm de espesor y panel intermedio, rigidizadores con perfiles de acero conformado en frío, herrajes de colgar, cerradura con manillón de nailon, cerco de perfil de acero conformado en frío con garras para recibir a la obra, acabado con capa de pintura epoxi polimerizada al horno, elaborada en taller, rótulo señalizador denominadorcon soporte de aluminio natural pulido de dimensiones 35x8 cm. y letras o números impresos, modelo Córcega de BTV o similar, con tipografía Century Gothic, incluso elementos de fijación y ajuste, incluso recibido de albañilería y p.p. de medios auxiliares. Herrajes y cerraduras según Plan de Cierre (NO INCLUIDO). Conforme al CTE DB-SUA y ejecutado según NTE-FCA con materiales con marcado CE y DdP (Declaración de prestaciones) según Reglamento (UE) 305/2011. Tipo P09 según memoria de carpintería.

| Código | Ud | Descripción | Rendimiento | Precio | Importe |
|---|---|---|---|---|---|
| O01OB130 | h | Oficial 1ª cerrajero | 0.377 | 18.5 | 6.97 |
| O01OB140 | h | Ayudante cerrajero | 0.377 | 16 | 6.03 |
| P13P050 | ud | Puerta chapa lisa pintura epoxi 73x210 cm (material) | 1 | 105.22188198855 | 105.22 |
| %0100 | % | Medios auxiliares | 1 % | 118.22 | 1.18 |
| %PM01 | % | Pequeño material | 0.5 % | 119.40 | 0.60 |
|  |  | Total |  |  | 120 |

| Medición | Uds. | Parcial |
|---|---|---|
| *** CONSERVATORIO |  |  |
| ** PUERTA P09 |  |  |
| - Sótano -1 | 1 | 1.00 |
| .... |  |  |
| *** AUDITORIO |  |  |
| - P1 | 2 | 2.00 |
| Subtotal |  | 3.00 |
| - Bajo cubierta | 1 | 1.00 |
| Subtotal |  | 1.00 |
| Total |  | 4 |

**E15P060n** ud PUERTA CHAPA LISA ABATIBLE 83X210 CM ACABADO PINTURA EPOXI P10 (12/02/2019)
5 ud × 126.61 (130.51 con costes indirectos) = 652.55
Puerta de chapa lisa abatible de 1 hoja de 83x210 cm, realizada con doble chapa de acero galvanizado de 1 mm de espesor y panel intermedio, rigidizadores con perfiles de acero conformado en frío, herrajes de colgar, cerradura con manillón de nailon, cerco de perfil de acero conformado en frío con garras para recibir a la obra, acabado con capa de pintura epoxi polimerizada al horno, elaborada en taller, rótulo señalizador denominadorcon soporte de aluminio natural pulido de dimensiones 35x8 cm. y letras o números impresos, modelo Córcega de BTV o similar, con tipografía Century Gothic, incluso elementos de fijación y ajuste, incluso recibido de albañilería y p.p. de medios auxiliares. Herrajes y cerraduras según Plan de Cierre (NO INCLUIDO). Conforme al CTE DB-SUA y ejecutado según NTE-FCA con materiales con marcado CE y DdP (Declaración de prestaciones) según Reglamento (UE) 305/2011. Tipo P09 según memoria de carpintería.

| Código | Ud | Descripción | Rendimiento | Precio | Importe |
|---|---|---|---|---|---|
| O01OB130 | h | Oficial 1ª cerrajero | 0.377 | 18.5 | 6.97 |
| O01OB140 | h | Ayudante cerrajero | 0.377 | 16 | 6.03 |
| P13P060 | ud | Puerta chapa lisa pintura epoxi 83x210 cm (material) | 1 | 111.73199842788 | 111.73 |
| %0100 | % | Medios auxiliares | 1 % | 124.73 | 1.25 |
| %PM01 | % | Pequeño material | 0.5 % | 125.98 | 0.63 |
|  |  | Total |  |  | 126.61 |

| Medición | Uds. | Parcial |
|---|---|---|
| *** CONSERVATORIO |  |  |
| ** PUERTA P10 |  |  |
| - Sótano -2 | 2 | 2.00 |
| - Sótano -1 | 2 | 2.00 |
| ... |  |  |
| *** AUDITORIO |  |  |
| - Sótano -1 | 1 | 1.00 |
| Subtotal |  | 5.00 |
| Total |  | 5 |

**E15P070n** ud PUERTA CHAPA LISA ABATIBLE 93X210 CM ACABADO PINTURA EPOXI P11 (12/02/2019)
4 ud × 132.59 (136.67 con costes indirectos) = 546.68
Puerta de chapa lisa abatible de 1 hoja de 93x210 cm, realizada con doble chapa de acero galvanizado de 1 mm de espesor y panel intermedio, rigidizadores con perfiles de acero conformado en frío, herrajes de colgar, cerradura con manillón de nailon, cerco de perfil de acero conformado en frío con garras para recibir a la obra, acabado con capa de pintura epoxi polimerizada al horno, elaborada en taller, rótulo señalizador denominadorcon soporte de aluminio natural pulido de dimensiones 35x8 cm. y letras o números impresos, modelo Córcega de BTV o similar, con tipografía Century Gothic, incluso elementos de fijación y ajuste, incluso recibido de albañilería y p.p. de medios auxiliares. Herrajes y cerraduras según Plan de Cierre (NO INCLUIDO). Conforme al CTE DB-SUA y ejecutado según NTE-FCA con materiales con marcado CE y DdP (Declaración de prestaciones) según Reglamento (UE) 305/2011. Tipo P09 según memoria de carpintería.

| Código | Ud | Descripción | Rendimiento | Precio | Importe |
|---|---|---|---|---|---|
| O01OB130 | h | Oficial 1ª cerrajero | 0.377 | 18.5 | 6.97 |
| O01OB140 | h | Ayudante cerrajero | 0.377 | 16 | 6.03 |
| P13P070 | ud | Puerta chapa lisa pintura epoxi 93x210 cm (material) | 1 | 117.62210377774 | 117.62 |
| %0100 | % | Medios auxiliares | 1 % | 130.62 | 1.31 |
| %PM01 | % | Pequeño material | 0.5 % | 131.93 | 0.66 |
|  |  | Total |  |  | 132.59 |

| Medición | Uds. | Parcial |
|---|---|---|
| ** PUERTA P10 |  |  |
| - Sótano -2 | 1 | 1.00 |
| - Sótano -1 | 3 | 3.00 |
| Subtotal |  | 4.00 |
| Total |  | 4 |

**E15P230n** ud PUERTA CHAPA A/PINTURA EPOXI LISA ABATIBLE 2 HOJAS 184X210 CM P12 (12/02/2019)
12 ud × 311 (320.58 con costes indirectos) = 3846.96
Puerta de chapa lisa abatible de 2 hojas simétricas de 184x210 cm de medidas totales, realizada con doble chapa de acero galvanizado de 1 mm de espesor y panel intermedio, rigidizadores con perfiles de acero conformado en frío, herrajes de colgar, cerradura con manillón de nailon, cerco de perfil de acero conformado en frío con garras para recibir a la obra, acabado con capa de pintura epoxi polimerizada al horno, elaborada en taller, rótulo señalizador denominador con soporte de aluminio natural pulido de dimensiones 35x8 cm. y letras o números impresos, modelo Córcega de BTV o similar, con tipografía Century Gothic,incluso elementos de fijación y ajuste, incluso recibido de albañilería y p.p. de medios auxiliares. Herrajes y cerraduras según Plan de Cierre (NO INCLUIDO). Conforme al CTE DB-SUA y ejecutado según NTE-FCA con materiales con marcado CE y DdP (Declaración de prestaciones) según Reglamento (UE) 305/2011.

| Código | Ud | Descripción | Rendimiento | Precio | Importe |
|---|---|---|---|---|---|
| O01OB130 | h | Oficial 1ª cerrajero | 0.612 | 18.5 | 11.32 |
| O01OB140 | h | Ayudante cerrajero | 0.612 | 16 | 9.79 |
| P13P200n | ud | Puerta chapa lisa 2H pintura epoxi 180x210 cm (material) | 1 | 285.27510240329 | 285.28 |
| %0100 | % | Medios auxiliares | 1 % | 306.39 | 3.06 |
| %PM01 | % | Pequeño material | 0.5 % | 309.45 | 1.55 |
|  |  | Total |  |  | 311 |

| Medición | Uds. | Parcial |
|---|---|---|
| ** PUERTA P12 |  |  |
| - Sótano -2 | 7 | 7.00 |
| - Sótano -1 | 5 | 5.00 |
| Subtotal |  | 12.00 |
| Total |  | 12 |

**EFTM.5nn** ud PUERTA CORREDERA CHAPA 1HOJA 0,92X2.10 ACAB. PINTU.EPOXI P13 (12/02/2019)
2 ud × 875.5 (902.47 con costes indirectos) = 1804.94
Puerta de chapa lisa corredera de dimensiones 0,92x2,10cm de medidas totales, realizada con doble chapa de acero galvanizado de 1 mm de espesor y panel intermedio, rigidizadores con perfiles de acero conformado en frío, colocada sobre estructura-armazón metálico tipo Scrigno Base o equivalente, para alojamiento de puerta simple corredera, de dimensiones de luz de paso 920x2200 mm, paredes de hasta 12 cm de espesor de fábrica de ladrillo, compuesta por armazón metálico de chapa de acero grecada en sentido longitudinal en forma de cola de milano, colocada mediante clips de acero inoxidable a presión, guías superiores de deslizamiento fabricadas en aluminio extruido, acompañada de dos listones de madera de haya vaporizada , poleas y accesorios de cuelgue y deslizamiento, incluso marco y tapajuntas, burletes quitapolvo, juntas de goma, etc... Conjunto acabado con capa de pintura epoxi polimerizada al horno, elaborada en taller, rótulo señalizador denominador con soporte de aluminio natural pulido de dimensiones 35x8 cm. y letras o números impresos, modelo Córcega de BTV o similar, con tipografía Century Gothic, incluso elementos de fijación y ajuste, incluso recibido de albañilería y p.p. de medios auxiliares. Herrajes y cerraduras según Plan de Cierre (NO INCLUIDO). Conforme al CTE DB-SUA y ejecutado según NTE-FCA con materiales con marcado CE y DdP (Declaración de prestaciones) según Reglamento (UE) 305/2011.Incluso p.p. de mecanizados y cajeados para alojar herrajes, montante de madera maciza empotrado en paramento para alojar cerradura, incluso tapajuntas de madera, ajustado de la hoja, fijación de los herrajes, nivelado y ajuste final, totalmente recibida, montada y terminada con p.p. de medios auxiliares.

| Código | Ud | Descripción | Rendimiento | Precio | Importe |
|---|---|---|---|---|---|
| O01OB130 | h | Oficial 1ª cerrajero | 0.847 | 18.5 | 15.67 |
| O01OB140 | h | Ayudante cerrajero | 0.847 | 16 | 13.55 |
| P13P070n | ud | Puerta corredera chapa lisa pintura epoxi 93x210 cm (material) | 1 | 125.07223703011 | 125.07 |
| PBPL.3a | m3 | PASTA DE YESO YG (material; 18/11/2020) | 0.01 | 127.55 | 1.28 |
| PFTY11adban | u | Armzn crra 3000x210cm MDF (material) | 1 | 706.94264430876 | 706.94 |
| %0100 | % | Medios auxiliares | 1 % | 862.51 | 8.63 |
| %PM01 | % | Pequeño material | 0.5 % | 871.14 | 4.36 |
|  |  | Total |  |  | 875.5 |

Relación comercial: ADMON: Conselleria, 875.44, Alicante, 875.55, Andalucía, 875.53, Aragón, 875.56, Asturias, 875.62, Baleares, 875.5, Canarias, 875.48, Cantabria, 875.51, Castellón, Castilla - La Manc, Castilla y León, 875.52, Cataluña, 875.59, Comunitat Valencia, Extremadura, Galicia, Madrid (Comunidad, 875.61, Murcia (Región), Navarra (Comunidad, País Vasco, 875.65, Rioja, La, Valencia

| Medición | Uds. | Parcial |
|---|---|---|
| *** PUERTA P13 |  |  |
| - Sótano -1 | 2 | 2.00 |
| Subtotal |  | 2.00 |
| Total |  | 2 |

**E14UP170n** ud PUERTA ACÚSTICA METÁLICA 42 DB HOJA 930X2100 MM PA01 (12/02/2019)
1 ud × 1661.62 (1712.8 con costes indirectos) = 1712.80
Puerta acústica metálica fabricada en doble chapa de acero de 1,5mm de espesor, rellena de un sistema multicapa compuesto por doble capa de lana mineral fonoabsorbente de 20-25m de espesor y 120kg/m3 y elevadas propiedades fonoabsorbentes y fonoaislantes, proyección de membrana acústica de 2kg/m2 y placa de yeso laminado de 13mm, con una masa aproximada de 80kg/m2, con dimensiones de paso libre de 930 x 2.100mm (ancho x alto), con un espesor de hoja de 63mm, con zócalo metálico de chapa de acero de 20cm de altura a ambas caras, incluyendo rigidizadores de perfil tubular de acero conformado en frio, cerco de perfil tubular conformado en frio dotado de un sistema de doble burlete en laterales y lado superior de marco, sistema de guillotina embutida en la parte inferior de la hoja y umbral inferior, garantizando un índice de aislamiento acústico R de 42 dB(A) ensayados según norma UNE-EN ISO 10140-2:2011, ensayada en laboratorio con acreditación ENAC. Acabado del conjunto lacado al horno en color a elegir por la DF. Herrajes de cierre, manivelas, cilindros, cerradura, condenas, cierrapuertas, etc... según plan de amaestramiento (NO INCLUIDO). Incluso recibido y ajustado de la hoja, fijación de los herrajes, nivelado y ajuste final, totalmente montada y terminada con p.p. de medios auxiliares.
Con objeto de alcanzar 1 Punto en el Requisito MAT 5 del esquema Nueva Construcción del certificado medioambiental BREEAM ES se especifican materiales de protección contra el impacto adecuados a los Criterios del Requisito.

| Código | Ud | Descripción | Rendimiento | Precio | Importe |
|---|---|---|---|---|---|
| O01OB150 | h | Oficial 1ª carpintería | 1.412 | 18.5 | 26.12 |
| O01OB160 | h | Ayudante carpintería | 1.412 | 16 | 22.59 |
| P12UP170 | ud | Puerta acústica metal 42 dB 1H 93x2100mm (material) | 1 | 1581.5482874219 | 1581.55 |
| P04L080n | m2 | Chapa plegada acero lacado e=0.6 mm h=20cm | 0.37 | 18.170324992701 | 6.72 |
| %0100 | % | Medios auxiliares | 1 % | 1636.98 | 16.37 |
| %PM01 | % | Pequeño material | 0.5 % | 1653.35 | 8.27 |
|  |  | Total |  |  | 1661.62 |

Relación comercial: ADMON: Conselleria, 1654.37, Alicante, 1661.43, Andalucía, 1662.57, Aragón, 1665.92, Asturias, 1672.01, Baleares, 1659.71, Canarias, 1657.6, Cantabria, 1660.77, Castellón, Castilla - La Manc, 1656.71, Castilla y León, 1660.92, Cataluña, 1668.83, Comunitat Valencia, Extremadura, 1656.61, Galicia, 1660.37, Madrid (Comunidad, 1671.39, Murcia (Región), 1660.14, Navarra (Comunidad, 1668.94, País Vasco, 1674.72, Rioja, La, 1665.04, Valencia

| Medición | Uds. | Parcial |
|---|---|---|
| *** PUERTA PA01 |  |  |
| - Biblioteca/informatica | 1 | 1.00 |
| Subtotal |  | 1.00 |
| Total |  | 1 |

**E14UP110n** ud PUERTA ACÚSTICA METÁLICA CON VISOR 42 DB HOJA 930X2100 MM PA02 (12/02/2019)
28 ud × 1997.99 (2059.53 con costes indirectos) = 57666.84
Puerta acústica metálica fabricada en doble chapa de acero de 1,5mm de espesor, rellena de un sistema multicapa compuesto por doble capa de lana mineral fonoabsorbente de 20-25m de espesor y 120kg/m3 y elevadas propiedades fonoabsorbentes y fonoaislantes, proyección de membrana acústica de 2kg/m2 y placa de yeso laminado de 13mm, con una masa aproximada de 80kg/m2, con dimensiones de paso libre de 930 x 2.100mm (ancho x alto), con un espesor de hoja de 63mm, con zócalo metálico de chapa de acero de 20cm de altura a ambas caras, incluyendo rigidizadores de perfil tubular de acero conformado en frio, visor acústico de 420 x 600 mm (ancho x alto) con índice de aislamiento acústico del conjunto de 42 db(A), cerco de perfil tubular conformado en frio dotado de un sistema de doble burlete en laterales y lado superior de marco, sistema de guillotina embutida en la parte inferior de la hoja y umbral inferior, garantizando un índice de aislamiento acústico R de 42 dB(A) ensayados según norma UNE-EN ISO 10140-2:2011, ensayada en laboratorio con acreditación ENAC.. Acabado del conjunto lacado al horno en color a elegir por la DF. Herrajes de cierre, manivelas, cilindros, cerradura, condenas, cierrapuertas, etc... según plan de amaestramiento (NO INCLUIDO). Incluso recibido y ajustado de la hoja, fijación de los herrajes, nivelado y ajuste final, totalmente montada y terminada con p.p. de medios auxiliares.
Con objeto de alcanzar 1 Punto en el Requisito MAT 5 del esquema Nueva Construcción del certificado medioambiental BREEAM ES se especifican materiales de protección contra el impacto adecuados a los Criterios del Requisito.

| Código | Ud | Descripción | Rendimiento | Precio | Importe |
|---|---|---|---|---|---|
| O01OB150 | h | Oficial 1ª carpintería | 1.412 | 18.5 | 26.12 |
| O01OB160 | h | Ayudante carpintería | 1.412 | 16 | 22.59 |
| P12UP110 | ud | Puerta acústica metal c/ventana 42 dB 1H 930x2100 mm (material) | 1 | 1912.9442147379 | 1912.94 |
| P04L080n | m2 | Chapa plegada acero lacado e=0.6 mm h=20cm | 0.37 | 18.170324992701 | 6.72 |
| %0100 | % | Medios auxiliares | 1 % | 1968.37 | 19.68 |
| %PM01 | % | Pequeño material | 0.5 % | 1988.05 | 9.94 |
|  |  | Total |  |  | 1997.99 |

Relación comercial: ADMON: Conselleria, 1990.74, Alicante, 1997.8, Andalucía, 1998.95, Aragón, 2002.3, Asturias, 2008.39, Baleares, 1996.09, Canarias, 1993.97, Cantabria, 1997.16, Castellón, Castilla - La Manc, 1993.1, Castilla y León, 1997.31, Cataluña, 2005.22, Comunitat Valencia, Extremadura, 1992.99, Galicia, 1996.74, Madrid (Comunidad, 2007.76, Murcia (Región), 1996.51, Navarra (Comunidad, 2005.33, País Vasco, 2011.1, Rioja, La, 2001.43, Valencia

| Medición | Uds. | Parcial |
|---|---|---|
| *** PUERTA PA02 |  |  |
| - PB. Cabina ensayo | 8 | 8.00 |
| -P1. Enseñanza instrumental | 16 | 16.00 |
| Aula informática | 1 | 1.00 |
| - PB. Formacion general | 3 | 3.00 |
| Subtotal |  | 28.00 |
| Total |  | 28 |

**E14UP210n** ud PUERTA ACÚSTICA METÁLICA 45 DB 2 HOJAS 1840X2100 MM PA03 (12/02/2019)
2 ud × 2261.73 (2331.39 con costes indirectos) = 4662.78
Puerta acústica metálica fabricada en doble chapa de acero de 1,5mm de espesor, rellena de un sistema multicapa compuesto por doble capa de lana mineral fonoabsorbente de 20-25m de espesor y 120kg/m3 y elevadas propiedades fonoabsorbentes y fonoaislantes, proyección de membrana acústica de 2kg/m2 y placa de yeso laminado de 13mm, con una masa aproximada de 80kg/mz2, con dimensiones de paso libre de 1.840 x 2.100mm (ancho x alto), formada por dos hojas de 920mm de ancho, con un espesor de hoja de 64mm, con zócalo metálico de chapa de acero de 20cm de altura a ambas caras, incluyendo rigidizadores de perfil tubular de acero conformado en frio, cerco de perfil tubular conformado en frio dotado de un sistema de doble burlete en laterales y lado superior de marco, sistema de doble burlete en el lateral de cierre de hoja activa contra pasiva, tapeta con burlete en hoja pasiva, sistema de doble guillotina embutida en cada hoja y umbral inferior, garantizando un índice de aislamiento acústico R de 45 dB(A) ensayados según norma UNE-EN ISO 10140-2:2011, ensayada en laboratorio con acreditación ENAC.Acabado del conjunto lacado al horno en color a elegir por la DF. Herrajes de cierre, manivelas, cilindros, cerradura, condenas, cierrapuertas, etc... según plan de amaestramiento (NO INCLUIDO). Incluso recibido y ajustado de la hoja, fijación de los herrajes, nivelado y ajuste final, totalmente montada y terminada con p.p. de medios auxiliares.
Con objeto de alcanzar 1 Punto en el Requisito MAT 5 del esquema Nueva Construcción del certificado medioambiental BREEAM ES se especifican materiales de protección contra el impacto adecuados a los Criterios del Requisito.

| Código | Ud | Descripción | Rendimiento | Precio | Importe |
|---|---|---|---|---|---|
| O01OB150 | h | Oficial 1ª carpintería | 1.412 | 18.5 | 26.12 |
| O01OB160 | h | Ayudante carpintería | 1.412 | 16 | 22.59 |
| P12UP210 | ud | Puerta acústica metal 45dB 2H 1840x2100mm (material) | 1 | 2166.0387415625 | 2166.04 |
| P04L080n | m2 | Chapa plegada acero lacado e=0.6 mm h=20cm | 0.74 | 18.170324992701 | 13.45 |
| %0100 | % | Medios auxiliares | 1 % | 2228.20 | 22.28 |
| %PM01 | % | Pequeño material | 0.5 % | 2250.48 | 11.25 |
|  |  | Total |  |  | 2261.73 |

Relación comercial: ADMON: Conselleria, 2254.49, Alicante, 2261.54, Andalucía, 2262.69, Aragón, 2266.03, Asturias, 2272.12, Baleares, 2259.82, Canarias, 2257.71, Cantabria, 2260.89, Castellón, Castilla - La Manc, 2256.83, Castilla y León, 2261.05, Cataluña, 2268.95, Comunitat Valencia, Extremadura, 2256.73, Galicia, 2260.49, Madrid (Comunidad, 2271.5, Murcia (Región), 2260.26, Navarra (Comunidad, 2269.06, País Vasco, 2274.84, Rioja, La, 2265.17, Valencia

| Medición | Uds. | Parcial |
|---|---|---|
| ** PUERTA PA03 |  |  |
| -- PB |  |  |
| Aula coro | 1 | 1.00 |
| Aula orquesta | 1 | 1.00 |
| Subtotal |  | 2.00 |
| Total |  | 2 |

**E14UP150** ud PUERTA ACÚSTICA METÁLICA CON VISOR 45 DB 2 HOJAS 1840X2030 MM PA04 (12/02/2019)
27 ud × 2509.46 (2586.75 con costes indirectos) = 69842.25
Puerta acústica metálica fabricada en doble chapa de acero de 1,5mm de espesor, rellena de un sistema multicapa compuesto por doble capa de lana mineral fonoabsorbente de 20-25m de espesor y 120kg/m3 y elevadas propiedades fonoabsorbentes y fonoaislantes, proyección de membrana acústica de 2kg/m2 y placa de yeso laminado de 13mm, con una masa aproximada de 80kg/m2, con dimensiones de paso libre de 930 x 2.100mm (ancho x alto), con un espesor de hoja de 63mm, con zócalo metálico de chapa de acero de 20cm de altura a ambas caras, incluyendo rigidizadores de perfil tubular de acero conformado en frio, visor acústico de 420 x 600 mm (ancho x alto) con índice de aislamiento acústico del conjunto de 42 db(A), cerco de perfil tubular conformado en frio dotado de un sistema de doble burlete en laterales y lado superior de marco, sistema de doble guillotina embutida en la parte inferior de la hoja y umbral inferior, garantizando un índice de aislamiento acústico R de 45 dB(A) ensayados según norma UNE-EN ISO 10140-2:2011, ensayada en laboratorio con acreditación ENAC. Acabado del conjunto lacado al horno en color a elegir por la DF. Herrajes de cierre, manivelas, cilindros, cerradura, condenas, cierrapuertas, etc... según plan de amaestramiento (NO INCLUIDO). Incluso recibido y ajustado de la hoja, fijación de los herrajes, nivelado y ajuste final, totalmente montada y terminada con p.p. de medios auxiliares.
Con objeto de alcanzar 1 Punto en el Requisito MAT 5 del esquema Nueva Construcción del certificado medioambiental BREEAM ES se especifican materiales de protección contra el impacto adecuados a los Criterios del Requisito.

| Código | Ud | Descripción | Rendimiento | Precio | Importe |
|---|---|---|---|---|---|
| O01OB150 | h | Oficial 1ª carpintería | 1.412 | 18.5 | 26.122 |
| O01OB160 | h | Ayudante carpintería | 1.412 | 16 | 22.592 |
| P12UP150n | ud | Puerta acustica metal c/ventana 45 dB 2H 1840x2100 mm (material) | 1 | 2410.0931066956 | 2410.093 |
| P04L080n | m2 | Chapa plegada acero lacado e=0.6 mm h=20cm | 0.74 | 18.170324992701 | 13.446 |
| %0100 | % | Medios auxiliares | 1 % | 2472.253 | 24.723 |
| %PM01 | % | Pequeño material | 0.5 % | 2496.976 | 12.485 |
|  |  | Total |  |  | 2509.46 |

Relación comercial: ADMON: Conselleria, 2502.21, Alicante, 2509.26, Andalucía, 2510.41, Aragón, 2513.77, Asturias, 2519.86, Baleares, 2507.55, Canarias, 2505.44, Cantabria, 2508.61, Castellón, Castilla - La Manc, 2504.55, Castilla y León, 2508.77, Cataluña, 2516.67, Comunitat Valencia, Extremadura, 2504.45, Galicia, 2508.21, Madrid (Comunidad, 2519.22, Murcia (Región), 2507.98, Navarra (Comunidad, 2516.79, País Vasco, 2522.56, Rioja, La, 2512.89, Valencia

| Medición | Uds. | Parcial |
|---|---|---|
| ** PUERTA PA04 |  |  |
| -- PB. Cabinas percusión | 4 | 4.00 |
| Aula coro | 1 | 1.00 |
| Aula orquesta | 1 | 1.00 |
| Aula percusión | 1 | 1.00 |
| Aula contrabajo | 1 | 1.00 |
| Aula ensayo instrumental | 1 | 1.00 |
| Sala usos múltiples | 2 | 2.00 |
| -- P1 |  |  |
| Aula enseñanza instrumental | 11 | 11.00 |
| Aula form. general | 3 | 3.00 |
| Aula musica camara | 2 | 2.00 |
| Subtotal |  | 27.00 |
| Total |  | 27 |

**9.30** m ENCIMERA RESINAS FENÓLICAS i/ESTR AUX (12/02/2019)
15.31 m × 111.98 (115.43 con costes indirectos) = 1767.23
Suministro y colocación de encimera compuesta por un tablero compacto recto de fibras fenólicas de 13 mm de espesor, tipo Trespa o equivalente, de 60 cm de ancho, con faldon frontal de 20 cm y zocalo, mecanizada para colocar lavabos encastrados, anclada y soportada mediante cartelas de acero ocultas por el faldón a estructura vertical auxiliar (de dorjado a forjado) de tubo de acero embebida en el tabique incluida en el precio, totalmente montada.

| Código | Ud | Descripción | Rendimiento | Precio | Importe |
|---|---|---|---|---|---|
| O01OB150 | h | Oficial 1ª carpintería | 0.659 | 18.5 | 12.19 |
| O01OB160 | h | Ayudante carpintería | 0.659 | 16 | 10.54 |
| O01OB130 | h | Oficial 1ª cerrajero | 0.188 | 18.5 | 3.48 |
| O01OB140 | h | Ayudante cerrajero | 0.188 | 16 | 3.01 |
| nP01EL096 | m | Encimera tablero compacto 13 mm espesor c/faldon (material) | 1 | 50.060895384404 | 50.06 |
| P09ED030 | m | Material aux. anclaje y soporte encimera (material) | 1 | 9.2901661630266 | 9.29 |
| P03ALT030 | kg | Acero en tubo cuadrado (material) | 15 | 1.4500259350257 | 21.75 |
| %0100 | % | Medios auxiliares | 1 % | 110.32 | 1.10 |
| %PM01 | % | Pequeño material | 0.5 % | 111.42 | 0.56 |
|  |  | Total |  |  | 111.98 |

Relación comercial: ADMON: Conselleria, 108.6, Alicante, 111.89, Andalucía, 112.43, Aragón, 113.99, Asturias, 116.84, Baleares, 111.08, Canarias, 110.12, Cantabria, 111.59, Castellón, Castilla - La Manc, 109.7, Castilla y León, 111.66, Cataluña, 115.35, Comunitat Valencia, Extremadura, 109.66, Galicia, 111.4, Madrid (Comunidad, 116.54, Murcia (Región), 111.29, Navarra (Comunidad, 115.41, País Vasco, 118.1, Rioja, La, 113.6, Valencia

| Medición | Uds. | Largo | Parcial |
|---|---|---|---|
| *** CONSERVATORIO |  |  |  |
| ***PLANTA BAJA |  |  |  |
| aseos alumnos | 2 | 1.36 | 2.72 |
| camerinos | 2 | 2.66 | 5.32 |
| ***PLANTA PRIMERA |  |  |  |
| aseos alumnos | 2 | 1.36 | 2.72 |
| sala profesores | 1 | 4.55 | 4.55 |
| Subtotal |  |  | 15.31 |
| Total |  |  | 15.31 |

**EFSB22an** m DOBLE PASAMANOS Ø40MM ACERO GALVANIZADO CJ05, CJ10 (12/02/2019)
87.82 m × 29.35 (30.25 con costes indirectos) = 2656.56
Doble pasamanos metálico formado por tubo hueco circular de acero galvanizado de diámetro 40 mm, colocado a distinta altura (0,67 y 0,97m) según indicación en planos, incluso p.p. de patillas de sujeción a paramento o cerrajería a base de pletina liso macizo de 40x10 mm. separadas cada 50 cm. Todo el conjunto en acero galvanizado, totalmente colocada., i/montaje y recibido en obra y piezas espexiales, según NTE/FDB-3.

| Código | Ud | Descripción | Rendimiento | Precio | Importe |
|---|---|---|---|---|---|
| O01OA030 | h. | Oficial primera | 0.565 | 18.5 | 10.45 |
| O01OB230 | h | Oficial 1ª pintura | 0.31 | 18.5 | 5.74 |
| P13TT290 | m | Tubo redomdo D=40 mm e=1,5mm (material) | 2 | 3.5000626017861 | 7.00 |
| PEAP16ban | kg | Pletina acero S275JR 40x10mm (material) | 7.065 | 0.8100144878419 | 5.72 |
| %0100 | % | Medios auxiliares | 1 % | 28.91 | 0.29 |
| %PM01 | % | Pequeño material | 0.5 % | 29.20 | 0.15 |
|  |  | Total |  |  | 29.35 |

| Medición | Uds. | Largo | Parcial |
|---|---|---|---|
| *** EDIFICIO CONSERVATORIO**** |  |  |  |
| --- ESCALERA DE PLANTA BAJA A PRIMERA CJ05 |  |  |  |
| -- Escalera salida a calle lateral |  |  |  |
| Rampa | 1 | 4.7 | 4.70 |
| Contorno exterior escalera | 2 | 5.25 | 10.50 |
|  | 1 | 3.3 | 3.30 |
| -- Escalera salida a auditorio |  |  |  |
| Tramo acceso | 2 | 3.2 | 6.40 |
| Contorno exterior escalera | 2 | 5.5 | 11.00 |
|  | 2 | 3.7 | 7.40 |
|  | 1 | 3 | 3.00 |
|  | 1 | 0.65 | 0.65 |
| -- Escalera principal |  |  |  |
| Tramo inicio | 1 | 2.85 | 2.85 |
|  | 1 | 2.5 | 2.50 |
|  | 2 | 5.05 | 10.10 |
|  | 1 | 3 | 3.00 |
| Subtotal |  |  | 65.40 |
| -- Escalera almacén instrumentos | 2 | 2.7 | 5.40 |
| Subtotal |  |  | 5.40 |
| ... |  |  |  |
| Subtotal: **** AUDITORIO |  |  | 0.00 |
| -- Escaleras PB-P1- CJ10 |  |  |  |
| Escalera derecha | 1 | 2.73 | 2.73 |
|  | 1 | 2.34 | 2.34 |
|  | 1 | 1.22 | 1.22 |
|  | 1 | 2.22 | 2.22 |
| Escalera izquierda | 1 | 2.73 | 2.73 |
|  | 1 | 2.34 | 2.34 |
|  | 1 | 1.22 | 1.22 |
|  | 1 | 2.22 | 2.22 |
| Subtotal |  |  | 17.02 |
| Total |  |  | 87.82 |

**EFSB22ann** m PASAMANOS Ø40MM ACERO GALVANIZADO CJ07 (12/02/2019)
77.78 m × 18.48 (19.05 con costes indirectos) = 1481.71
Pasamanos sencillo metálico formado por tubo hueco circular de acero galvanizado de diámetro 40 mm, colocado a 0,95m según indicación en planos, incluso p.p. de patillas de sujeción a paramento o cerrajería a base de pletina liso macizo de 40x10 mm. separadas cada 50 cm. Todo el conjunto en acero galvanizado, totalmente colocada., i/montaje y recibido en obra y piezas espexiales, según NTE/FDB-3.

| Código | Ud | Descripción | Rendimiento | Precio | Importe |
|---|---|---|---|---|---|
| O01OA030 | h. | Oficial primera | 0.377 | 18.5 | 6.97 |
| O01OB230 | h | Oficial 1ª pintura | 0.264 | 18.5 | 4.88 |
| P13TT290 | m | Tubo redomdo D=40 mm e=1,5mm | 1 | 3.5000626017861 | 3.50 |
| PEAP16ban | kg | Pletina acero S275JR 40x10mm | 3.53 | 0.8100144878419 | 2.86 |
| %0100 | % | Medios auxiliares | 1 % | 18.21 | 0.18 |
| %PM01 | % | Pequeño material | 0.5 % | 18.39 | 0.09 |
|  |  | Total |  |  | 18.48 |

| Medición | Uds. | Largo | Parcial |
|---|---|---|---|
| *** ESCALERAS BAJO RANSANTE |  |  |  |
| -- Salida conservatorio junto puerta garaje - CJ07 | 6 | 4.5 | 27.00 |
|  | 5 | 2.6 | 13.00 |
| Subtotal: -- Escaleras banana |  |  | 40.00 |
| - Escalera derecha | 1 | 10.88 | 10.88 |
| - Escalera izquierda | 1 | 19.82 | 19.82 |
| -- Escaleras acceso auditorio | 1 | 3.78 | 3.78 |
|  | 2 | 1.65 | 3.30 |
| Subtotal |  |  | 37.78 |
| Total |  |  | 77.78 |

**E15DSERP021Np** ml. BARANDILLA PLETINA + REDONDOS A.GALV. D=12MM H=110CM CJ06, CJ09 (12/02/2019)
80.77 ml. × 45.67 (47.08 con costes indirectos) = 3802.65
Barandilla metálica de 110 cm de altura formada por bastidor de pletinas de acero galvanizado 40x10mm en extremos y cada 100 cm , y barras interiores verticales de redondos de acero liso galvanizado de d=12 mm, colocados cada 8 cm a ejes de tubo. Doble pasamanos metálico formado por tubo hueco circular de acero laminado en frío de diámetro 40 mm, colocado a distinta altura (0,67 y 0,97m) según indicación en planos, incluso p.p. de patillas de sujeción a cerrajería a base de pletina liso macizo de 40x10 mm. separadas cada 50 cm. Todo el conjunto en acero galvanizado, totalmente colocada., i/montaje y recibido en obra y piezas espexiales, según NTE/FDB-3.

| Código | Ud | Descripción | Rendimiento | Precio | Importe |
|---|---|---|---|---|---|
| O01OB130 | h | Oficial 1ª cerrajero | 0.664 | 18.5 | 12.28 |
| O01OB140 | h | Ayudante cerrajero | 0.424 | 16 | 6.78 |
| P13BT080An | m. | Barandilla 110 cm. pletina galv+redondos 12mm (material) | 1 | 18.930338586232 | 18.93 |
| P13TT290 | m | Tubo redomdo D=40 mm e=1,5mm | 2 | 3.5000626017861 | 7.00 |
| %0100 | % | Medios auxiliares | 1 % | 44.99 | 0.45 |
| %PM01 | % | Pequeño material | 0.5 % | 45.44 | 0.23 |
|  |  | Total |  |  | 45.67 |

| Medición | Uds. | Largo | Parcial |
|---|---|---|---|
| *** EDIFICIO CONSERVATORIO**** |  |  |  |
| --- ESCALERA DE PLANTA BAJA A PRIMERA |  |  |  |
| -- Escalera salida a calle lateral |  |  |  |
| Rampa | 1 | 4.7 | 4.70 |
| Contorno exterior escalera | 2 | 3.6 | 7.20 |
|  | 1 | 0.65 | 0.65 |
| -- Escalera principal |  |  |  |
| Tramo inicio | 2 | 3.71 | 7.42 |
| Subtotal |  |  | 19.97 |
| .... |  |  |  |
| ****** CONSERVATORIO**** |  |  |  |
| -- Rampas PB |  |  |  |
| - CJ09 | 2 | 8.4 | 16.80 |
|  | 2 | 8.4 | 16.80 |
| -- Rampas acceso conexión conserv-auditorio | 1 | 8.05 | 8.05 |
|  | 1 | 8.25 | 8.25 |
|  | 1 | 10.9 | 10.90 |
| Subtotal |  |  | 60.80 |
| Total |  |  | 80.77 |

**E15DSERP021Npn** ml. BARANDILLA PLETINA + REDONDOS A.GALV. D=12MM H=110CM CJ08 (12/02/2019)
32.47 ml. × 42.12 (43.42 con costes indirectos) = 1409.85
Barandilla metálica de 110 cm de altura formada por bastidor de pletinas de acero galvanizado 40x10mm en extremos y cada 100 cm , y barras interiores verticales de redondos de acero liso galvanizado de d=12 mm, colocados cada 8 cm a ejes de tubo. Pasamanos sencillo metálico formado por tubo hueco circular de acero laminado en frío de diámetro 40 mm, colocado a 1,05m de altura, según indicación en planos, incluso p.p. de patillas de sujeción a cerrajería a base de pletina liso macizo de 40x10 mm. separadas cada 50 cm. Todo el conjunto en acero galvanizado, totalmente colocada., i/montaje y recibido en obra y piezas espexiales, según NTE/FDB-3.

| Código | Ud | Descripción | Rendimiento | Precio | Importe |
|---|---|---|---|---|---|
| O01OB130 | h | Oficial 1ª cerrajero | 0.664 | 18.5 | 12.284 |
| O01OB140 | h | Ayudante cerrajero | 0.424 | 16 | 6.784 |
| P13BT080An | m. | Barandilla 110 cm. pletina galv+redondos 12mm | 1 | 18.930338586232 | 18.930 |
| P13TT290 | m | Tubo redomdo D=40 mm e=1,5mm | 1 | 3.5000626017861 | 3.500 |
| %0100 | % | Medios auxiliares | 1 % | 41.498 | 0.415 |
| %PM01 | % | Pequeño material | 0.5 % | 41.913 | 0.210 |
|  |  | Total |  |  | 42.12 |

| Medición | Uds. | Largo | Parcial |
|---|---|---|---|
| *** EDIFICIO CONSERVATORIO**** |  |  |  |
| --- ESCALERAS BAJO RASANTE |  |  |  |
| Subtotal: -- Escaleras banana |  |  | 0.00 |
| - Escalera derecha | 1 | 5.27 | 5.27 |
| - Escalera izquierda | 1 | 8.3 | 8.30 |
| Subtotal |  |  | 13.57 |
| ... |  |  |  |
| *** ESCALERAS BAJO RANSANTE |  |  |  |
| -- Salida conservatorio junto puerta garaje | 6 | 3.15 | 18.90 |
| Subtotal |  |  | 18.90 |
| Total |  |  | 32.47 |

**CERR.n009n** m2 REJILLA VENTILACIÓN LAMAS FIJA A.GALV. (12/02/2019)
5.23 m2 × 64.27 (66.25 con costes indirectos) = 346.49
Suministro y colocación de rejilla de ventilación fija en acero galvanizado, formada por bastidor de perfil hueco rectangular de acero conformado en frío y galvanizado en caliente, de 40x20x1.5 mm., con rigidizadores de la misma sección cada metro, y lamas de tubo de acero 50x10x2 mm de chapa de acero galvanizado con entrecalle de 10 mm recibida a muro exterior, totalmente montada. Medida s/superficie de hueco.

| Código | Ud | Descripción | Rendimiento | Precio | Importe |
|---|---|---|---|---|---|
| O01OB130 | h | Oficial 1ª cerrajero | 0.068 | 18.5 | 1.26 |
| O01OB140 | h | Ayudante cerrajero | 0.087 | 16 | 1.39 |
| P13DC020 | m2 | Celosía fija lamas chapa galvan. (material) | 1 | 58.971054750665 | 58.97 |
| P13TT120 | m. | Tubo rectangular 40x20x1,5 mm. (material) | 2 | 0.8500152032909 | 1.70 |
| %0100 | % | Medios auxiliares | 1 % | 63.32 | 0.63 |
| %PM01 | % | Pequeño material | 0.5 % | 63.95 | 0.32 |
|  |  | Total |  |  | 64.27 |

| Medición | Uds. | Largo | Alto | Parcial |
|---|---|---|---|---|
| CR01 | 2 | 1.15 | 0.58 | 1.33 |
| CR02 | 1 | 1.1 | 0.53 | 0.58 |
| CR03 | 2 | 1 | 0.78 | 1.56 |
| CR04 | 2 | 0.7 | 0.63 | 0.88 |
| CR05 | 1 | 1.1 | 0.43 | 0.47 |
| CR06 | 1 | 0.7 | 0.58 | 0.41 |
| Subtotal |  |  |  | 5.23 |
| Total |  |  |  | 5.23 |

**E15BP060** ml PASAMANOS TUBO ACERO GALVANIZADO D=40MM CJ11 (12/02/2019)
91.7 ml × 18.51 (19.08 con costes indirectos) = 1749.64
Pasamanos sencillo metálico formado por tubo hueco circular de acero laminado en frío de diámetro 40 mm de diámetro fijado a peto de fábrica de ladrillo mediante tornillería a través de pletinas de anclaje de acero de acero galvanizado ancladas al peto cada 80cm, generando una separación al peto de 30cm, Todo el conjunto en acero galvanizado, totalmente colocada, i/montaje y recibido en obra, recibido y piezas espexiales. Conforme al CTE DB-SUA-1. Materiales con marcado CE y DdP (Declaración de prestaciones) según según NTE/FDB-3.

| Código | Ud | Descripción | Rendimiento | Precio | Importe |
|---|---|---|---|---|---|
| O01OB130 | h | Oficial 1ª cerrajero | 0.377 | 18.5 | 6.97 |
| O01OB140 | h | Ayudante cerrajero | 0.282 | 16 | 4.51 |
| P13TT290 | m | Tubo redomdo D=40 mm e=1,5mm | 1 | 3.5000626017861 | 3.50 |
| PEAP16ban | kg | Pletina acero S275JR 40x10mm | 4.02 | 0.8100144878419 | 3.26 |
| %0100 | % | Medios auxiliares | 1 % | 18.24 | 0.18 |
| %PM01 | % | Pequeño material | 0.5 % | 18.42 | 0.09 |
|  |  | Total |  |  | 18.51 |

| Medición | Uds. | Largo | Parcial |
|---|---|---|---|
| Subtotal: **** AUDITORIO |  |  | 0.00 |
| *** PALCOS- CJ11 |  |  |  |
| -- PLANTA BAJA |  |  |  |
| - Palcos derecha |  |  |  |
| Frente | 1 | 13.55 | 13.55 |
| - Palcos izquierda |  |  |  |
| Frente | 1 | 13.55 | 13.55 |
| **ENTREPLANTA |  |  |  |
| - Palcos derecha |  |  |  |
| Frente | 1 | 11.4 | 11.40 |
| - Palcos izquierda |  |  |  |
| Frente | 1 | 11.4 | 11.40 |
| **PLANTA PRIMERA |  |  |  |
| - Palcos derecha |  |  |  |
| Frente | 1 | 11.4 | 11.40 |
| - Palcos izquierda |  |  |  |
| Frente | 1 | 11.4 | 11.40 |
| Subtotal |  |  | 72.70 |
| - Anfiteatro | 1 | 19 | 19.00 |
| Subtotal |  |  | 19.00 |
| Total |  |  | 91.7 |

**E15CCH060n** ud CANCELA TUBO ACERO + LAMAS FIJAS A.GALVANIZADO 0.92X1.80M CJ14 (12/02/2019)
1 ud × 219.95 (226.72 con costes indirectos) = 226.72
Cancela formada por cerco y bastidor de hoja con tubos huecos de acero laminado en frío de 60x40x2 mm y lamas de tubo de acero 50x10x2 mm de chapa de acero galvanizado con entrecalle de 10 mm; patillas para recibido, herrajes de colgar y seguridad, cerradura y manivela a dos caras, elaborada en taller, recibido, ajuste y fijación en obra totalmente montada.

| Código | Ud | Descripción | Rendimiento | Precio | Importe |
|---|---|---|---|---|---|
| O01OB130 | h | Oficial 1ª cerrajero | 0.781 | 18.5 | 14.45 |
| O01OB140 | h | Ayudante cerrajero | 0.781 | 16 | 12.50 |
| P13CC010n | ud | Cancela tubos ac. galv 60x40 mm+ lamas Z (material) | 1 | 189.74339373226 | 189.74 |
| %0100 | % | Medios auxiliares | 1 % | 216.69 | 2.17 |
| %PM01 | % | Pequeño material | 0.5 % | 218.86 | 1.09 |
|  |  | Total |  |  | 219.95 |

| Medición | Uds. | Parcial |
|---|---|---|
| ** AUDITORIO- CJ14 |  |  |
| - Sótano -1 | 1 | 1.00 |
| Subtotal |  | 1.00 |
| Total |  | 1 |

**U16NAB110** ud GUARDA ACERAS HORQUILLA TUBO (12/02/2019)
5 ud × 37.47 (38.62 con costes indirectos) = 193.10
Suministro y colocación de horquilla de tubo de acero pintado, de 50 mm. de diámetro y 2 mm. de espesor, en protección de aceras, de una altura libre de 0,70 m. anclado mediante placa metálica atornillada a pavimento, inlcuso recibido en obra, completamente terminada.
Con objeto de alcanzar 1 Punto en el Requisito MAT 5 del esquema Nueva Construcción del certificado medioambiental BREEAM ES se especifican materiales de protección contra el impacto adecuados a los Criterios del Requisito.

| Código | Ud | Descripción | Rendimiento | Precio | Importe |
|---|---|---|---|---|---|
| O01OA090 | h. | Cuadrilla A | 0.377 | 33.36 | 12.58 |
| P29MP020 | ud | Horquilla tubo protecc. automov (material) | 1 | 24.330435171845 | 24.33 |
| %0100 | % | Medios auxiliares | 1 % | 36.91 | 0.37 |
| %PM01 | % | Pequeño material | 0.5 % | 37.28 | 0.19 |
|  |  | Total |  |  | 37.47 |

Relación comercial: ADMON: Conselleria, 37.47, Alicante, Andalucía, Aragón, Asturias, Baleares, Canarias, Cantabria, Castellón, Castilla - La Manc, Castilla y León, Cataluña, Comunitat Valencia, Extremadura, Galicia, Madrid (Comunidad, Murcia (Región), Navarra (Comunidad, País Vasco, Rioja, La, Valencia

| Medición | Uds. | Parcial |
|---|---|---|
| Bolardos aparcamiento | 5 | 5.00 |
| Total |  | 5 |

**E08PC060n** m2 CHAPA ACERO MINIONDA FORM C/BUFA (12/02/2019)
1215.91 m2 × 50.31 (51.86 con costes indirectos) = 63057.09
Suministro y colocación de paneles de chapa de acero tipo MINIONDA de espesor 0,6 mm., para formación de cámara bufa de pantalla de pilotes, acabada en pintura epoxi polimerizada al horno color a elegir por la DF. anclados a perfiles tipo omega de acero galvanizado colocados en horizontal cada metro, sujetos mediante tornilleria a muro pantalla de pilotes, con aberturas de ventilación en el arranque y coronación de la hoja, con un área de ventilación que cumpla: 30 > Ss/Ah > 10, siendo Ss el área efectiva de las aberturas en cm2 y Ah la superficie de la hoja en m2 (según el artículo 2.1.2., apartado V del CTE-DB-HS1). Inculidos medios auxiliares, recibido en obra, material necesario para su correcta ejecución y completamente terminado.

| Código | Ud | Descripción | Rendimiento | Precio | Importe |
|---|---|---|---|---|---|
| O01OB130 | h | Oficial 1ª cerrajero | 0.394 | 18.5 | 7.29 |
| O01OA070 | h | Peón ordinario | 0.169 | 14.5 | 2.45 |
| P04L060n | m | Chapa plegada acero galvanizado e=0,6 mm (material) | 1.15 | 8.4401509597357 | 9.71 |
| P05EW040 | m | Perfil acero galvanizado T-70 mm (material) | 1.695 | 6.1101092848324 | 10.36 |
| P30PW110 | u | Piezas especiales/material complementario | 0.433 | 1.0700191382603 | 0.46 |
| E27HEC010 | m2 | REV ESMALTE S/METAL GALVANIZ | 2.6 | 7.42 | 19.29 |
| %0100 | % | Medios auxiliares | 1 % | 49.56 | 0.50 |
| %PM01 | % | Pequeño material | 0.5 % | 50.06 | 0.25 |
|  |  | Total |  |  | 50.31 |

| Medición | Uds. | Largo | Alto | Parcial |
|---|---|---|---|---|
| ***** CONSERVATORIO |  |  |  |  |
| *** REVESTIMIENTO MURO SÓTANOS |  |  |  |  |
| -- SÓTANO -2 | 1 | 57.46 | 5.25 | 301.67 |
|  | 1 | 27.25 | 5.25 | 143.06 |
|  | 1 | 38.05 | 5.25 | 199.76 |
| -- RAMPA SÓTANO -2-SÓTANO -1 | 2 | 27.5 | 7.4 | 407.00 |
|  | 2 | 15.6 | 5.27 | 164.42 |
| Subtotal |  |  |  | 1215.91 |
| Total |  |  |  | 1215.91 |

**2·1·EEPROTcam** ml PROTECCION COCHES UPN 100 (12/02/2019)
208.96 ml × 17.49 (18.03 con costes indirectos) = 3767.55
Protección metálica frente a coches formada por perfil metálico UPN 100 dispuesto en horizontal a 40 cm de suelo, incluso apoyos metálicos y anclajes puntuales a pantalla de pilotes, totalmente montada y terminada incluso 2 manos de pintura antioxidante y una mano de pintura al esmalte. Recibido y completamente colocado en obra.
Con objeto de alcanzar 1 Punto en el Requisito MAT 5 del esquema Nueva Construcción del certificado medioambiental BREEAM ES se especifican materiales de protección contra el impacto adecuados a los Criterios del Requisito.

| Código | Ud | Descripción | Rendimiento | Precio | Importe |
|---|---|---|---|---|---|
| O01OB130 | h | Oficial 1ª cerrajero | 0.16 | 18.5 | 2.96 |
| O01OB140 | h | Ayudante cerrajero | 0.16 | 16 | 2.56 |
| P03ALP122 | kg | Perfil UPN de 100 mm (material) | 10.87 | 0.770013772393 | 8.37 |
| E27HEC010 | m2 | REV ESMALTE S/METAL GALVANIZ | 0.45 | 7.42 | 3.34 |
| %0100 | % | Medios auxiliares | 1 % | 17.23 | 0.17 |
| %PM01 | % | Pequeño material | 0.5 % | 17.40 | 0.09 |
|  |  | Total |  |  | 17.49 |

| Medición | Uds. | Largo | Parcial |
|---|---|---|---|
| ***** CONSERVATORIO |  |  |  |
| *** REVESTIMIENTO MURO SÓTANOS |  |  |  |
| -- SÓTANO -2 | 1 | 57.46 | 57.46 |
|  | 1 | 27.25 | 27.25 |
|  | 1 | 38.05 | 38.05 |
| -- RAMPA SÓTANO -2-SÓTANO -1 | 2 | 27.5 | 55.00 |
|  | 2 | 15.6 | 31.20 |
| Subtotal |  |  | 208.96 |
| Total |  |  | 208.96 |

**EPASARANID** m2 PASARELA MANTENIM 30X30 TRAMEX AC.GALV (12/02/2019)
49.25 m2 × 167.18 (172.33 con costes indirectos) = 8487.25
Suministro y colocación de pasarela de mantemiento, realizada con base de emparrillado metálico tipo TRAMEX formado por rejilla de pletina de acero galvanizado de 25x2 mm., formando cuadrícula de 30x30 mm., sistema manual (pletina con pletina), bastidor y ajuste a otros elementos, colocada sobre cercha metálicas, incluso p.p. de piezas especiales, recibido, anclajes, soldadura y medios auxiliares

| Código | Ud | Descripción | Rendimiento | Precio | Importe |
|---|---|---|---|---|---|
| O01OA030 | h. | Oficial primera | 0.941 | 18.5 | 17.41 |
| O01OB130 | h | Oficial 1ª cerrajero | 0.941 | 18.5 | 17.41 |
| PFDZ12a | m2 | Panel metálico plet incl+mntt (material) | 1.5 | 81.25145325575 | 121.88 |
| PEAP.2i | kg | Perfil rect 40x20x1.5 a galv (material) | 9.3 | 0.8600153821532 | 8.00 |
| %0100 | % | Medios auxiliares | 1 % | 164.70 | 1.65 |
| %PM01 | % | Pequeño material | 0.5 % | 166.35 | 0.83 |
|  |  | Total |  |  | 167.18 |

| Medición | Uds. | Largo | Ancho | Parcial |
|---|---|---|---|---|
| *** AUDITORIO |  |  |  |  |
| -- Planta primera |  |  |  |  |
| -Pasarela mantenimiento tramex escenario | 1 | 49.25 | 1 | 49.25 |
| Subtotal |  |  |  | 49.25 |
| Total |  |  |  | 49.25 |

**E15DBA190** m BARANDILLA ACERO TUBOS HORIZ. 20X20X1 A. GALV. H=110 CM GALV CJ13 (12/02/2019)
77.2 m × 90.4 (93.18 con costes indirectos) = 7193.50
Barandilla de 110 cm de altura, construida con tubos huecos de acero galvanizado, con pasamanos superior de 100x40x2 mm, inferior de 80x40x2 mm y tres tubos intermedios de 20x20x1 mm dispuestos horizontalmente, sobre montantes verticales de 80x40x2 mm cada metro para anclaje, soldados entre sí, elaborada en taller, recibido y montaje en obra . Todo el conjunto en acero galvanizado, totalmente colocada.

| Código | Ud | Descripción | Rendimiento | Precio | Importe |
|---|---|---|---|---|---|
| O01OA030 | h. | Oficial primera | 0.377 | 18.5 | 6.97 |
| O01OB130 | h | Oficial 1ª cerrajero | 0.377 | 18.5 | 6.97 |
| P13BT130 | m | Barandilla 110 cm tubo horizontal (material) | 1 | 75.121343613193 | 75.12 |
| %0100 | % | Medios auxiliares | 1 % | 89.06 | 0.89 |
| %PM01 | % | Pequeño material | 0.5 % | 89.95 | 0.45 |
|  |  | Total |  |  | 90.4 |

Claves: anclaje, barandilla, montaje, tubo, frío, inferior, vertical, taller, albañil, lámina, montante, construcción, hueco, acero, elaboración, pasamano, horizontal, soldadura

| Medición | Uds. | Largo | Parcial |
|---|---|---|---|
| *** AUDITORIO |  |  |  |
| -- Planta primera- CJ13 |  |  |  |
| - Zona técnica en escenario | 1 | 8.67 | 8.67 |
|  | 1 | 5.4 | 5.40 |
|  | 1 | 8.45 | 8.45 |
|  | 1 | 5.43 | 5.43 |
| - Pasarela mantenimiento tramex | 1 | 49.25 | 49.25 |
| Subtotal |  |  | 77.20 |
| Total |  |  | 77.2 |

**E15DSERP021Np1** ml. BARANDILLA PLETINA + REDONDOS A. GALV. D=12MM H=100CM CJ12 (12/02/2019)
23.01 ml. × 38.56 (39.75 con costes indirectos) = 914.65
Barandilla metálica de 100 cm de altura formada por bastidor de pletinas de acero galvanizado 40x10mm en extremos, superior a altuta 100cm, intermedio a altura 85cm e inferior y montantes verticales cada 100 cm , y barras interiores verticales de redondos de acero liso galvanizado de d=12 mm, colocados cada 8 cm a ejes de tubo. , incluso p.p. de patillas de sujeción a cerrajería a base de pletina liso macizo de 40x10 mm. separadas cada 50 cm. Todo el conjunto en acero galvanizado, totalmente colocada., i/recibido y montaje en obra y piezas espexiales, según NTE/FDB-3.

| Código | Ud | Descripción | Rendimiento | Precio | Importe |
|---|---|---|---|---|---|
| O01OB130 | h | Oficial 1ª cerrajero | 0.664 | 18.5 | 12.28 |
| O01OB140 | h | Ayudante cerrajero | 0.424 | 16 | 6.78 |
| P13BT080An | m. | Barandilla 110 cm. pletina galv+redondos 12mm | 1 | 18.930338586232 | 18.93 |
| %0100 | % | Medios auxiliares | 1 % | 37.99 | 0.38 |
| %PM01 | % | Pequeño material | 0.5 % | 38.37 | 0.19 |
|  |  | Total |  |  | 38.56 |

| Medición | Uds. | Largo | Parcial |
|---|---|---|---|
| ****** CONSERVATORIO**** |  |  |  |
| -- Escalera instalaciones sótano -1 |  |  |  |
| - CJ12 | 1 | 5.1 | 5.10 |
|  | 1 | 3.46 | 3.46 |
| -- Escalera inst. subida bajo cubierta | 1 | 6.2 | 6.20 |
| - Escalera subida S-1-PB escenario | 1 | 4.75 | 4.75 |
|  | 1 | 0.7 | 0.70 |
|  | 1 | 2.8 | 2.80 |
| Subtotal |  |  | 23.01 |
| Total |  |  | 23.01 |

**E15WW040** u REJILLA VENTILACIÓN CÁMARA (12/02/2019)
38 u × 27.51 (28.36 con costes indirectos) = 1077.68
Rejilla para ventilación de cámara de aire de 20x20 cm ejecutada con perfiles de acero laminado en frío, galvanizados, doble agrafado y construida con tubular 50x15x1,50 en bastidor, lamas fijas de espesor mínimo 0,8 mm, patillas de fijación, i/recibido de albañilería.

| Código | Ud | Descripción | Rendimiento | Precio | Importe |
|---|---|---|---|---|---|
| O01OA050 | h | Ayudante | 0.377 | 16 | 6.03 |
| P13WW030 | u | Rejilla ventilaci.20x20 ace.lam. (material) | 1 | 20.850372927783 | 20.85 |
| A02A060 | m3 | MORTERO CEMENTO M-10 (material; 18/11/2020) | 0.003 | 73.26 | 0.22 |
| %0100 | % | Medios auxiliares | 1 % | 27.10 | 0.27 |
| %PM01 | % | Pequeño material | 0.5 % | 27.37 | 0.14 |
|  |  | Total |  |  | 27.51 |

Claves: aire, cámara, perfil, lámina, frío, rejilla, galvanizar, ventilación, fijación, albañil, patilla, lama, bastidor, doble, acero, ejecución, construcción

| Medición | Uds. | Parcial |
|---|---|---|
| - sótano -2 | 16 | 16.00 |
| - sótano -1 | 16 | 16.00 |
| - solera ventilada caviti | 6 | 6.00 |
| Subtotal |  | 38.00 |
| Total |  | 38 |

## 11 CARPINTERIA Y CERRAJERIA EXTERIOR (25/07/2006)
Importe: 371249.71
Con objeto de alcanzar 1 Punto en el Requisito MAT 5 del esquema Nueva Construcción del certificado medioambiental BREEAM ES se especifican materiales de protección contra el impacto adecuados a los Criterios del Requisito.
Relación comercial: ADMON: Conselleria, 370277.05, Alicante, 371994.35, Andalucía, 371667, Aragón, 372149.69, Asturias, 373012.28, Baleares, 371257.55, Canarias, 370945.59, Cantabria, 371417.62, Castellón, 371091.29, Castilla - La Manc, 370825.9, Castilla y León, 371433.4, Cataluña, 372555.86, Comunitat Valencia, 371488.63, Extremadura, 370817.79, Galicia, 371353.23, Madrid (Comunidad, 372933.83, Murcia (Región), 371321.95, Navarra (Comunidad, 372571.76, País Vasco, 373398.79, Rioja, La, 370933.42, Valencia, 371174.24

**E14AV15eadbn** m2 VENT. ALU ANODIZADO RPT HOJAS OSCILOBATIENTES + FIJO (25/07/2006)
352.91 m2 × 312.36 (321.98 con costes indirectos) = 113629.96
Suministro e instalación de ventana formada por paños fijos y una o varias hojas oscilo-batiente de dimensiones según planos; con perfiles de aluminio anodizado clase 15 15-19 micras con sello de calidad EWAA-EURAS; SISTEMA AWS 75.BS SI de SCHÜCO o equivalente aprobado por la Dirección Facultativa con rotura del puente térmico mediante pletinas aislantes de poliamida o politherm; realizada con perfiles de aluminio de extrusión de aleación Al Mg Si 0,5 F22 en calidad anodizable (UNE 38337/L3441); las desviaciones máximas según DIN 17615 parte 3. Con una profundidad del cerco de 75 mm y 85mm.en la hoja. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Las ventanas de una hoja oscilo-batientes-LOGICAS. Herrajes AVANTEC SIMPLY SMART de SCHÜCO o equivalente aprobado por la Dirección Facultativa, para un peso de hasta 160Kg/hoja, con bisagras ocultas y apertura máxima batiente de 180º sexagesimales. Maneta ergonómica con caja oculta. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia.

| Código | Ud | Descripción | Rendimiento | Precio | Importe |
|---|---|---|---|---|---|
| O01OB130 | h | Oficial 1ª cerrajero | 0.235 | 18.5 | 4.35 |
| O01OB140 | h | Ayudante cerrajero | 0.118 | 16 | 1.89 |
| P12PW010 | m | Premarco aluminio (material) | 4 | 5.9401062441742 | 23.76 |
| ESCH0CAVBLOGn | m2 | Ventana alu RPT oscilobatiente+fijo (material) | 1 | 240.30429805977 | 240.30 |
| P06SI150 | m. | Sellado poliuretano e=7 mm. (material) | 2.6 | 1.0200182439491 | 2.65 |
| PFTL30d | m | Tapajuntas Al lac color (material) | 2.6 | 5.3200951547149 | 13.83 |
| %0200 | % | Medios auxiliares | 2 % | 286.78 | 5.74 |
| ENTW.1a | m | SELL JNT SILI C/PIST (material; 12/02/2019) | 2.6 | 0.95 | 2.47 |
| E07RC110n | u | RECIBIDO PRECERCO VENTANA/PUERTA MORTERO (material; 12/02/2019) | 1 | 15.82 | 15.82 |
| %PM01 | % | Pequeño material | 0.5 % | 310.81 | 1.55 |
|  |  | Total |  |  | 312.36 |

Relación comercial: ADMON: Conselleria, 311.24, Alicante, 313.42, Andalucía, 312.97, Aragón, 313.57, Asturias, 314.65, Baleares, 312.46, Canarias, 312.07, Cantabria, 312.66, Castellón, 312.22, Castilla - La Manc, 311.92, Castilla y León, 312.68, Cataluña, 314.08, Comunitat Valencia, 312.75, Extremadura, 311.91, Galicia, 312.58, Madrid (Comunidad, 314.55, Murcia (Región), 312.54, Navarra (Comunidad, 314.1, País Vasco, 315.13, Rioja, La, 311.97, Valencia, 312.33

| Medición | Uds. | Largo | Alto | Parcial |
|---|---|---|---|---|
| *** VENTANAS CONSERVATORIO |  |  |  |  |
| VE01 | 77 | 0.86 | 1.8 | 119.20 |
| VE02 | 10 | 0.86 | 1.6 | 13.76 |
| VE02* | 20 | 0.86 | 1.52 | 26.14 |
| VE03* | 5 | 0.86 | 2.45 | 10.54 |
| VE05 | 1 | 1.72 | 1.8 | 3.10 |
| VE15 | 1 | 3.5 | 2.35 | 8.23 |
| VE16 | 1 | 1.19 | 2.35 | 2.80 |
| VE17 | 3 | 4.88 | 2.35 | 34.40 |
| VE18 | 1 | 1.82 | 2.35 | 4.28 |
| VE20 | 2 | 0.86 | 2.35 | 4.04 |
| VE21 | 1 | 6.85 | 2.35 | 16.10 |
| VE22 | 2 | 1.72 | 2.35 | 8.08 |
| VE23 | 1 | 0.95 | 2.35 | 2.23 |
| VE24 | 1 | 1.23 | 2.35 | 2.89 |
| VE25 | 3 | 2.15 | 2.35 | 15.16 |
| VE27 | 1 | 3.83 | 1.85 | 7.09 |
| VE28 | 9 | 3.37 | 1.85 | 56.11 |
| VE28* | 1 | 3.33 | 1.85 | 6.16 |
| VE29 | 1 | 2.11 | 1.85 | 3.90 |
| VE30 | 1 | 4.7 | 1.85 | 8.70 |
| Subtotal |  |  |  | 352.91 |
| Total |  |  |  | 352.91 |

**E14AV15eadbnper** m2 VENT. ALU ANODIZADO RPT MONOBLOCK HOJAS OSCILOBATIENTES + FIJO (25/07/2006)
7.74 m2 × 380.5 (392.22 con costes indirectos) = 3035.78
Suministro e instalación de ventana formada por paños fijos y una o varias hojas oscilo-batiente de dimensiones según planos, con capialzado monoblock y persiana de lamas de aluminio rellenas de espuma aislante; con perfiles de aluminio anodizado clase 15 15-19 micras con sello de calidad EWAA-EURAS; SISTEMA AWS 75.BS SI de SCHÜCO o equivalente aprobado por la Dirección Facultativa con rotura del puente térmico mediante pletinas aislantes de poliamida o politherm; realizada con perfiles de aluminio de extrusión de aleación Al Mg Si 0,5 F22 en calidad anodizable (UNE 38337/L3441); las desviaciones máximas según DIN 17615 parte 3. Con una profundidad del cerco de 75 mm y 85mm.en la hoja. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Las ventanas de una hoja oscilo-batientes-LOGICAS. Herrajes AVANTEC SIMPLY SMART de SCHÜCO o equivalente aprobado por la Dirección Facultativa, para un peso de hasta 160Kg/hoja, con bisagras ocultas y apertura máxima batiente de 180º sexagesimales. Maneta ergonómica con caja oculta. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.235 | 18.5 | 4.35 |
| O01OB140 | h | Ayudante cerrajero | 0.118 | 16 | 1.89 |
| P12PW010 | m | Premarco aluminio | 4 | 5.9401062441742 | 23.76 |
| ESCH0CAVBLOGnPER | m2 | Ventana alu RPT monoblock oscilobatiente+fijo (material) | 1 | 306.76548677826 | 306.77 |
| P06SI150 | m. | Sellado poliuretano e=7 mm. | 2.6 | 1.0200182439491 | 2.65 |
| PFTL30d | m | Tapajuntas Al lac color | 2.6 | 5.3200951547149 | 13.83 |
| %0200 | % | Medios auxiliares | 2 % | 353.25 | 7.07 |
| ENTW.1a | m | SELL JNT SILI C/PIST | 2.6 | 0.95 | 2.47 |
| E07RC110n | u | RECIBIDO PRECERCO VENTANA/PUERTA MORTERO | 1 | 15.82 | 15.82 |
| %PM01 | % | Pequeño material | 0.5 % | 378.61 | 1.89 |
|  |  | Total |  |  | 380.5 |

Relación comercial: ADMON: Conselleria, 379.38, Alicante, 381.56, Andalucía, 381.11, Aragón, 381.71, Asturias, 382.78, Baleares, 380.6, Canarias, 380.21, Cantabria, 380.79, Castellón, 380.36, Castilla - La Manc, 380.06, Castilla y León, 380.81, Cataluña, 382.22, Comunitat Valencia, 380.89, Extremadura, 380.05, Galicia, 380.71, Madrid (Comunidad, 382.68, Murcia (Región), 380.67, Navarra (Comunidad, 382.24, País Vasco, 383.27, Rioja, La, 380.11, Valencia, 380.47

| Medición | Uds. | Largo | Alto | Parcial |
|---|---|---|---|---|
| *** VENTANAS CONSERVATORIO |  |  |  |  |
| VE01* | 5 | 0.86 | 1.8 | 7.74 |
| Subtotal |  |  |  | 7.74 |
| Total |  |  |  | 7.74 |

**E14AV15eadbno** m2 VENT. ALU ANODIZADO RPT HOJAS OSCILOBATIENTES (25/07/2006)
35.56 m2 × 322.53 (332.46 con costes indirectos) = 11822.28
Suministro e instalación de ventana formada por paños fijos y una o varias hojas oscilo-batiente de dimensiones según planos; con perfiles de aluminio anodizado clase 15 15-19 micras con sello de calidad EWAA-EURAS; SISTEMA AWS 75.BS SI de SCHÜCO o equivalente aprobado por la Dirección Facultativa con rotura del puente térmico mediante pletinas aislantes de poliamida o politherm; realizada con perfiles de aluminio de extrusión de aleación Al Mg Si 0,5 F22 en calidad anodizable (UNE 38337/L3441); las desviaciones máximas según DIN 17615 parte 3. Con una profundidad del cerco de 75 mm y 85mm.en la hoja. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Las ventanas de una hoja oscilo-batientes-LOGICAS. Herrajes AVANTEC SIMPLY SMART de SCHÜCO o equivalente aprobado por la Dirección Facultativa, para un peso de hasta 160Kg/hoja, con bisagras ocultas y apertura máxima batiente de 180º sexagesimales. Maneta ergonómica con caja oculta. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.235 | 18.5 | 4.35 |
| O01OB140 | h | Ayudante cerrajero | 0.118 | 16 | 1.89 |
| P12PW010 | m | Premarco aluminio | 4 | 5.9401062441742 | 23.76 |
| ESCH0CAVBLOGnO | m2 | Ventana alu RPT oscilobatiente (material) | 1 | 250.23447566998 | 250.23 |
| P06SI150 | m. | Sellado poliuretano e=7 mm. | 2.6 | 1.0200182439491 | 2.65 |
| PFTL30d | m | Tapajuntas Al lac color | 2.6 | 5.3200951547149 | 13.83 |
| %0200 | % | Medios auxiliares | 2 % | 296.71 | 5.93 |
| ENTW.1a | m | SELL JNT SILI C/PIST | 2.6 | 0.95 | 2.47 |
| E07RC110n | u | RECIBIDO PRECERCO VENTANA/PUERTA MORTERO | 1 | 15.82 | 15.82 |
| %PM01 | % | Pequeño material | 0.5 % | 320.93 | 1.60 |
|  |  | Total |  |  | 322.53 |

Relación comercial: ADMON: Conselleria, 321.41, Alicante, 323.59, Andalucía, 323.14, Aragón, 323.74, Asturias, 324.82, Baleares, 322.64, Canarias, 322.24, Cantabria, 322.83, Castellón, 322.39, Castilla - La Manc, 322.09, Castilla y León, 322.85, Cataluña, 324.25, Comunitat Valencia, 322.92, Extremadura, 322.08, Galicia, 322.75, Madrid (Comunidad, 324.72, Murcia (Región), 322.71, Navarra (Comunidad, 324.27, País Vasco, 325.3, Rioja, La, 322.14, Valencia, 322.5

| Medición | Uds. | Largo | Alto | Parcial |
|---|---|---|---|---|
| ** VENTANAS CONSERVATORIO-MURO CORTINA |  |  |  |  |
| PV08 | 14 | 1.02 | 1.98 | 28.27 |
| PV09 | 4 | 0.92 | 1.54 | 5.67 |
| PV11 | 1 | 0.82 | 1.98 | 1.62 |
| Subtotal |  |  |  | 35.56 |
| Total |  |  |  | 35.56 |

**E14AV15eadbnmm** m2 VENT. ALU ANODIZADO RPT HOJAS ABATIBLES (25/07/2006)
19.61 m2 × 264.65 (272.8 con costes indirectos) = 5349.61
Suministro e instalación de ventana formada por una hoja abatible de dimensiones según planos; con perfiles de aluminio anodizado clase 15 15-19 micras con sello de calidad EWAA-EURAS; SISTEMA AWS 75.BS SI de SCHÜCO o equivalente aprobado por la Dirección Facultativa con rotura del puente térmico mediante pletinas aislantes de poliamida o politherm; realizada con perfiles de aluminio de extrusión de aleación Al Mg Si 0,5 F22 en calidad anodizable (UNE 38337/L3441); las desviaciones máximas según DIN 17615 parte 3. Con una profundidad del cerco de 75 mm y 85mm.en la hoja. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Las ventanas de una hoja oscilo-batientes-LOGICAS. Herrajes AVANTEC SIMPLY SMART de SCHÜCO o equivalente aprobado por la Dirección Facultativa, para un peso de hasta 160Kg/hoja, con bisagras ocultas y apertura máxima batiente de 180º sexagesimales. Maneta ergonómica con caja oculta. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.235 | 18.5 | 4.35 |
| O01OB140 | h | Ayudante cerrajero | 0.118 | 16 | 1.89 |
| P12PW010 | m | Premarco aluminio | 4 | 5.9401062441742 | 23.76 |
| ESCH0CAVBLOnnn | m2 | Ventana alu RPT abatible (material) | 1 | 193.76346563488 | 193.76 |
| P06SI150 | m. | Sellado poliuretano e=7 mm. | 2.6 | 1.0200182439491 | 2.65 |
| PFTL30d | m | Tapajuntas Al lac color | 2.6 | 5.3200951547149 | 13.83 |
| %0200 | % | Medios auxiliares | 2 % | 240.24 | 4.80 |
| ENTW.1a | m | SELL JNT SILI C/PIST | 2.6 | 0.95 | 2.47 |
| E07RC110n | u | RECIBIDO PRECERCO VENTANA/PUERTA MORTERO | 1 | 15.82 | 15.82 |
| %PM01 | % | Pequeño material | 0.5 % | 263.33 | 1.32 |
|  |  | Total |  |  | 264.65 |

Relación comercial: ADMON: Conselleria, 263.52, Alicante, 265.7, Andalucía, 265.25, Aragón, 265.85, Asturias, 266.93, Baleares, 264.75, Canarias, 264.36, Cantabria, 264.94, Castellón, 264.51, Castilla - La Manc, 264.2, Castilla y León, 264.96, Cataluña, 266.37, Comunitat Valencia, 265.03, Extremadura, 264.19, Galicia, 264.86, Madrid (Comunidad, 266.83, Murcia (Región), 264.82, Navarra (Comunidad, 266.39, País Vasco, 267.41, Rioja, La, 264.25, Valencia, 264.62

| Medición | Uds. | Largo | Alto | Parcial |
|---|---|---|---|---|
| ** AUDITORIO |  |  |  |  |
| - A-VE02 | 20 | 0.65 | 0.75 | 9.75 |
| - A-VE03 | 8 | 0.72 | 0.9 | 5.18 |
| - A-VE06 | 6 | 0.6 | 1.3 | 4.68 |
| Subtotal |  |  |  | 19.61 |
| Total |  |  |  | 19.61 |

**E14AV15eadbnmn** m2 VENT. ALU ANODIZADO RPT HOJAS FIJAS (25/07/2006)
220.21 m2 × 215.85 (222.5 con costes indirectos) = 48996.73
Suministro e instalación de carpintería de ventanas corridas en módulos de altura variable entre 2,90m y 4,05m formado cada módulo por paños fijos de anchos variable y puertas de dimensiones variables (no incluidas), todo el conjunto de dimensiones según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.235 | 18.5 | 4.35 |
| O01OB140 | h | Ayudante cerrajero | 0.118 | 16 | 1.89 |
| P12PW010 | m | Premarco aluminio | 4 | 5.9401062441742 | 23.76 |
| ESCH0CAVBLnnn | m2 | Ventana alu RPT fija (material) | 1 | 146.16261425059 | 146.16 |
| P06SI150 | m. | Sellado poliuretano e=7 mm. | 2.6 | 1.0200182439491 | 2.65 |
| PFTL30d | m | Tapajuntas Al lac color | 2.6 | 5.3200951547149 | 13.83 |
| %0200 | % | Medios auxiliares | 2 % | 192.64 | 3.85 |
| ENTW.1a | m | SELL JNT SILI C/PIST | 2.6 | 0.95 | 2.47 |
| E07RC110n | u | RECIBIDO PRECERCO VENTANA/PUERTA MORTERO | 1 | 15.82 | 15.82 |
| %PM01 | % | Pequeño material | 0.5 % | 214.78 | 1.07 |
|  |  | Total |  |  | 215.85 |

Relación comercial: ADMON: Conselleria, 214.73, Alicante, 216.91, Andalucía, 216.46, Aragón, 217.06, Asturias, 218.14, Baleares, 215.95, Canarias, 215.56, Cantabria, 216.15, Castellón, 215.71, Castilla - La Manc, 215.41, Castilla y León, 216.17, Cataluña, 217.57, Comunitat Valencia, 216.24, Extremadura, 215.4, Galicia, 216.07, Madrid (Comunidad, 218.04, Murcia (Región), 216.03, Navarra (Comunidad, 217.59, País Vasco, 218.62, Rioja, La, 215.46, Valencia, 215.82

| Medición | Uds. | Largo | Alto | Parcial |
|---|---|---|---|---|
| *** VENTANALES CONSERVATORIO |  |  |  |  |
| VE08.01 | 1 | 12.7 | 2.9 | 36.83 |
| VE09.01 | 1 | 7.8 | 2.9 | 22.62 |
| VE09.02 | 1 | 7.8 | 2.9 | 22.62 |
| VE10.00 | 1 | 6.58 | 2.9 | 19.08 |
| VE10.03 | 1 | 6.7 | 2.9 | 19.43 |
| VE12 | 1 | 7.59 | 2.9 | 22.01 |
| VE14 | 1 | 2.9 | 2.9 | 8.41 |
| -- Ventanas altas P1 |  |  |  |  |
| V31 | 8 | 3.23 | 0.75 | 19.38 |
| V33 | 2 | 1.4 | 0.75 | 2.10 |
| V32 | 4 | 3 | 1.5 | 18.00 |
| .... |  |  |  |  |
| *** AUDITORIO |  |  |  |  |
| - A-VE01 | 17 | 0.65 | 0.75 | 8.29 |
| - A-VE04 | 12 | 1.25 | 0.7 | 10.50 |
| - A-VE05 | 6 | 0.6 | 1.3 | 4.68 |
| -A- PV04 | 4 | 0.86 | 1.82 | 6.26 |
| Subtotal |  |  |  | 220.21 |
| Total |  |  |  | 220.21 |

**E14AV15eadbnmnn** m2 VENT. ALU ANODIZADO RPT HOJAS FIJAS I/PANEL SANDWICH (25/07/2006)
63.77 m2 × 218.91 (225.65 con costes indirectos) = 14389.70
Suministro e instalación de carpintería de ventanas corridas en módulos de altura variable entre 2,90m y 4,05m formado cada módulo por paños fijos de anchos variable y puertas de dimensiones variables (no incluidas), todo el conjunto de dimensiones según planos; con perfiles de aluminio anodizado clase 15 15-19 micras con sello de calidad EWAA-EURAS; SISTEMA AWS 75.BS SI de SCHÜCO o equivalente aprobado por la Dirección Facultativa con rotura del puente térmico mediante pletinas aislantes de poliamida o politherm; realizada con perfiles de aluminio de extrusión de aleación Al Mg Si 0,5 F22 en calidad anodizable (UNE 38337/L3441); las desviaciones máximas según DIN 17615 parte 3. Con una profundidad del cerco de 75 mm y 85mm.en la hoja. Colocación de zócalo inferior de altura 0,58m de aluminio mediante panel sándwich de aluminio de igual espesor que el vidrio relleno de Lana de Roca de alta densidad 100Kg/m3 (incluido en el precio). CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Las Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,
Con objeto de alcanzar 1 Punto en el Requisito MAT 5 del esquema Nueva Construcción del certificado medioambiental BREEAM ES se especifican materiales de protección contra el impacto adecuados a los Criterios del Requisito.

| Código | Ud | Descripción | Rendimiento | Precio | Importe |
|---|---|---|---|---|---|
| O01OB130 | h | Oficial 1ª cerrajero | 0.235 | 18.5 | 4.35 |
| O01OB140 | h | Ayudante cerrajero | 0.118 | 16 | 1.89 |
| P12PW010 | m | Premarco aluminio | 4 | 5.9401062441742 | 23.76 |
| ESCH0CAVBLnnn | m2 | Ventana alu RPT fija | 1 | 146.16261425059 | 146.16 |
| P06SI150 | m. | Sellado poliuretano e=7 mm. | 2.6 | 1.0200182439491 | 2.65 |
| PFTL30d | m | Tapajuntas Al lac color | 2.6 | 5.3200951547149 | 13.83 |
| P04SC200n | m2 | Panel sandwich e=38mm LDR (material) | 0.18 | 16.550296017017 | 2.98 |
| %0200 | % | Medios auxiliares | 2 % | 195.62 | 3.91 |
| ENTW.1a | m | SELL JNT SILI C/PIST | 2.6 | 0.95 | 2.47 |
| E07RC110n | u | RECIBIDO PRECERCO VENTANA/PUERTA MORTERO | 1 | 15.82 | 15.82 |
| %PM01 | % | Pequeño material | 0.5 % | 217.82 | 1.09 |
|  |  | Total |  |  | 218.91 |

Relación comercial: ADMON: Conselleria, 217.78, Alicante, 219.96, Andalucía, 219.51, Aragón, 220.12, Asturias, 221.19, Baleares, 219.01, Canarias, 218.62, Cantabria, 219.2, Castellón, 218.77, Castilla - La Manc, 218.47, Castilla y León, 219.22, Cataluña, 220.63, Comunitat Valencia, 219.29, Extremadura, 218.46, Galicia, 219.12, Madrid (Comunidad, 221.09, Murcia (Región), 219.08, Navarra (Comunidad, 220.65, País Vasco, 221.67, Rioja, La, 218.52, Valencia, 218.88

| Medición | Uds. | Largo | Alto | Parcial |
|---|---|---|---|---|
| *** CARPINTERÍA CONSERVATORIO |  |  |  |  |
| VE 07.01 | 1 | 2.09 | 2.9 | 6.06 |
| VE 07.02 | 1 | 2 | 2.9 | 5.80 |
| VE08.02 | 1 | 17.9 | 2.9 | 51.91 |
| Subtotal |  |  |  | 63.77 |
| Total |  |  |  | 63.77 |

**11.06** UD VENTANA ALU RPT CORREDERA 2H 2,18x1.40m. VE07.01 (25/07/2006)
1 UD × 392.48 (404.57 con costes indirectos) = 404.57
Suministro e instalación de ventana tipo VE03 corredera de dos hojas de 2,18x1,40m; de aluminio anodizado clase 15 15-19 micras con sello de calidad EWAA-EURAS, SISTEMA ASS 48 de SCHÜCO o equivalente aprobado por la Dirección Facultativa, con rotura del puente térmico; realizada con perfiles de aluminio de extrusión de aleación Al Mg Si 0,5 F22 en calidad anodizable ( UNE 38337/L3441 ), las desviaciones máximas según DIN 17615 parte 3. Con una profundidad del cerco de 85mm en dos carriles, siendo 48mm la de la hoja. El cruce de hojas en las balconeras llevará perfiles de inercia máxima del SISTEMA ASS 43. Juntas de estanqueidad al aire y al agua de EPDM, estables a la acción de los rayos UVA. Tornillería de acero inoxidable para evitar el par galvánico. Ventilación y drenaje de la base y perímetro de los vidrios para evitar deslaminaciones de los mismos por condensaciones. Carriles de rodadura de acero inoxidable. Apertura corredera de dos hojas, con un peso máximo autorizado para este herraje de 80/160 kg/hoja. Herrajes SCHÜCO o equivalente aprobado por la Dirección Facultativa . Maneta ergonómica.
CLASIFICACION CODIGO TECNICO:
TRANSMITANCIA TERMICA CRUCE HOJAS Uf=3,70 (W/m2K)
TRANSMITANCIA JAMBAS Uf=3,50 (W/m2K)
TRANSMITANCIA TERMICA DINTEL Uf=5,20 (W/m2K)
TRANSMITANCIA TERMICA PERFIL INFERIOR Uf=4,90 (W/m2K)
PERMEABILIDAD AL AIRE CLASE 1 (UNE-EN 12207)
ESTANQUEIDAD AL AGUA CLASE 7A (UNE-EN 12208)
Fabricados todos los componentes del ISTEMA ASS 48 de SCHÜCO o equivalente aprobado por la Dirección Facultativa bajo la norma para el control de calidad ISO 9001. Colocada sobre premarcos horizontales de acero galvanizado, incluso su suministro, incluso sellados perimetrales realizados con silicona neutra resistente a los UVA sobre cordón celular antiadherente a la silicona.Se incluye en la unidad el sellado entre precerco y cerramiento y entre precerco y cerco con espuma de poliuretano inyectada; asimismo el cerco de la perfilería de la ventana contará con junta adhesiva auto expandible que proporciona aislamiento acústico, estanqueidad al aire y a la lluvia,

| Código | Ud | Descripción | Rendimiento | Precio | Importe |
|---|---|---|---|---|---|
| O01OB130 | h | Oficial 1ª cerrajero | 0.548 | 18.5 | 10.14 |
| O01OB140 | h | Ayudante cerrajero | 0.64 | 16 | 10.24 |
| P12PW010 | m | Premarco aluminio | 8.9 | 5.9401062441742 | 52.87 |
| ESCH0CAV2HCOR | ud | Ventana VE07.01 2Hcorr - SIS ASS 48 - 2.18x1.40m (material) | 1 | 275.21492246788 | 275.21 |
| P06SI150 | m. | Sellado poliuretano e=7 mm. | 2.6 | 1.0200182439491 | 2.65 |
| PFTL30d | m | Tapajuntas Al lac color | 2.6 | 5.3200951547149 | 13.83 |
| %0200 | % | Medios auxiliares | 2 % | 364.94 | 7.30 |
| E07RC110n | u | RECIBIDO PRECERCO VENTANA/PUERTA MORTERO | 1 | 15.82 | 15.82 |
| ENTW.1a | m | SELL JNT SILI C/PIST | 2.6 | 0.95 | 2.47 |
| %PM01 | % | Pequeño material | 0.5 % | 390.53 | 1.95 |
|  |  | Total |  |  | 392.48 |

Relación comercial: ADMON: Conselleria, 391.36, Alicante, 393.54, Andalucía, 393.09, Aragón, 393.69, Asturias, 394.76, Baleares, 392.58, Canarias, 392.19, Cantabria, 392.77, Castellón, 392.34, Castilla - La Manc, 392.04, Castilla y León, 392.79, Cataluña, 394.2, Comunitat Valencia, 392.86, Extremadura, 392.03, Galicia, 392.69, Madrid (Comunidad, 394.66, Murcia (Región), 392.65, Navarra (Comunidad, 394.22, País Vasco, 395.25, Rioja, La, 392.09, Valencia, 392.45

| Medición | Uds. | Parcial |
|---|---|---|
| Conserjería | 1 | 1.00 |
| Total |  | 1 |

**E14AP03cdcn1** ud PUERTA ALU RPT DOS HOJAS APERTURA EXTERIOR 2,53X2,18M PV01 (25/07/2006)
1 ud × 1373.13 (1415.42 con costes indirectos) = 1415.42
Suministro e instalación de puerta de vidrio de dimensiones 2,53x2,18m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1HADn1 | ud | Puerta 2H vidrio 2,53x2,18m (material) | 1 | 1260.8125507731 | 1260.81 |
| P06SI150 | m. | Sellado poliuretano e=7 mm. | 6.9 | 1.0200182439491 | 7.04 |
| P12PW010 | m | Premarco aluminio | 6.9 | 5.9401062441742 | 40.99 |
| %0200 | % | Medios auxiliares | 2 % | 1317.57 | 26.35 |
| E07RC110n | u | RECIBIDO PRECERCO VENTANA/PUERTA MORTERO | 1 | 15.82 | 15.82 |
| ENTW.1a | m | SELL JNT SILI C/PIST | 6.9 | 0.95 | 6.56 |
| %PM01 | % | Pequeño material | 0.5 % | 1366.30 | 6.83 |
|  |  | Total |  |  | 1373.13 |

Relación comercial: ADMON: Conselleria, 1372.01, Alicante, 1374.19, Andalucía, 1373.73, Aragón, 1374.34, Asturias, 1375.41, Baleares, 1373.23, Canarias, 1372.84, Cantabria, 1373.42, Castellón, 1372.99, Castilla - La Manc, 1372.69, Castilla y León, 1373.44, Cataluña, 1374.85, Comunitat Valencia, 1373.51, Extremadura, 1372.68, Galicia, 1373.34, Madrid (Comunidad, 1375.31, Murcia (Región), 1373.3, Navarra (Comunidad, 1374.87, País Vasco, 1375.9, Rioja, La, 1372.74, Valencia, 1373.1

| Medición | Uds. | Parcial |
|---|---|---|
| *** CONSERVATORIO |  |  |
| -- PLANTA BAJA |  |  |
| - Acceso edificio | 1 | 1.00 |
| Subtotal |  | 1.00 |
| Total |  | 1 |

**E14AP03cdan** ud PUERTA ALU RPT UNA HOJA APERTURA EXTERIOR 0,93X2,18M PV02 (25/07/2006)
1 ud × 537.58 (554.14 con costes indirectos) = 554.14
Suministro e instalación de puerta de vidrio de dimensiones 0,93x2,18m según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1HADS | ud | Puerta 1H vidrio 0,93x2,18m (material) | 1 | 451.09806829706 | 451.10 |
| P12PW010 | m | Premarco aluminio | 6.22 | 5.9401062441742 | 36.95 |
| P06SI150 | m. | Sellado poliuretano e=7 mm. | 6.22 | 1.0200182439491 | 6.34 |
| %0200 | % | Medios auxiliares | 2 % | 503.12 | 10.06 |
| E07RC110n | u | RECIBIDO PRECERCO VENTANA/PUERTA MORTERO | 1 | 15.82 | 15.82 |
| ENTW.1a | m | SELL JNT SILI C/PIST | 6.22 | 0.95 | 5.91 |
| %PM01 | % | Pequeño material | 0.5 % | 534.91 | 2.67 |
|  |  | Total |  |  | 537.58 |

Relación comercial: ADMON: Conselleria, 536.46, Alicante, 538.64, Andalucía, 538.19, Aragón, 538.79, Asturias, 539.87, Baleares, 537.69, Canarias, 537.29, Cantabria, 537.88, Castellón, 537.44, Castilla - La Manc, 537.14, Castilla y León, 537.9, Cataluña, 539.3, Comunitat Valencia, 537.97, Extremadura, 537.13, Galicia, 537.8, Madrid (Comunidad, 539.77, Murcia (Región), 537.76, Navarra (Comunidad, 539.32, País Vasco, 540.35, Rioja, La, 537.19, Valencia, 537.55

| Medición | Uds. | Parcial |
|---|---|---|
| *** CONSERVATORIO |  |  |
| -- PLANTA BAJA |  |  |
| - Conserjería | 1 | 1.00 |
| Subtotal |  | 1.00 |
| Total |  | 1 |

**E14AP03cdbn** ud PUERTA ALU RPT UNA HOJA APERTURA EXTERIOR 1,03X2,18M PV03 (25/07/2006)
3 ud × 638.96 (658.64 con costes indirectos) = 1975.92
Suministro e instalación de puerta de vidrio de dimensiones 1,13x2,18m según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1HADSn | ud | Puerta 1H vidrio 1,09x2,18m (material) | 1 | 548.8798172121 | 548.88 |
| P12PW010 | m | Premarco aluminio | 6.36 | 5.9401062441742 | 37.78 |
| P06SI150 | m. | Sellado poliuretano e=7 mm. | 6.36 | 1.0200182439491 | 6.49 |
| %0200 | % | Medios auxiliares | 2 % | 601.88 | 12.04 |
| E07RC110n | u | RECIBIDO PRECERCO VENTANA/PUERTA MORTERO | 1 | 15.82 | 15.82 |
| ENTW.1a | m | SELL JNT SILI C/PIST | 6.36 | 0.95 | 6.04 |
| %PM01 | % | Pequeño material | 0.5 % | 635.78 | 3.18 |
|  |  | Total |  |  | 638.96 |

Relación comercial: ADMON: Conselleria, 637.83, Alicante, 640.01, Andalucía, 639.56, Aragón, 640.17, Asturias, 641.24, Baleares, 639.06, Canarias, 638.67, Cantabria, 639.25, Castellón, 638.82, Castilla - La Manc, 638.52, Castilla y León, 639.27, Cataluña, 640.68, Comunitat Valencia, 639.34, Extremadura, 638.51, Galicia, 639.17, Madrid (Comunidad, 641.14, Murcia (Región), 639.13, Navarra (Comunidad, 640.7, País Vasco, 641.72, Rioja, La, 638.57, Valencia, 638.93

| Medición | Uds. | Parcial |
|---|---|---|
| *** CONSERVATORIO |  |  |
| -- PLANTA BAJA |  |  |
| - Lámina de agua | 2 | 2.00 |
| - Sala formación | 1 | 1.00 |
| Subtotal |  | 3.00 |
| Total |  | 3 |

**E14AP03cdcnn** ud PUERTA ALU RPT DOS HOJAS APERTURA EXTERIOR 1,70X2,18M PV05 (25/07/2006)
1 ud × 922.65 (951.07 con costes indirectos) = 951.07
Suministro e instalación de puerta de vidrio de dimensiones 1,70x2,18m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.087 |
| O01OB140 | h | Ayudante cerrajero | 0.165 | 16 | 2.640 |
| ESCH0CAV1HAnnn | ud | Puerta 2H vidrio 1,70x2,18m (material) | 1 | 814.58456958198 | 814.585 |
| P12PW010 | m | Premarco aluminio | 7.76 | 5.9401062441742 | 46.095 |
| P06SI150 | m. | Sellado poliuretano e=7 mm. | 7.76 | 1.0200182439491 | 7.915 |
| %0200 | % | Medios auxiliares | 2 % | 877.322 | 17.546 |
| E07RC110n | u | RECIBIDO PRECERCO VENTANA/PUERTA MORTERO | 1 | 15.82 | 15.820 |
| ENTW.1a | m | SELL JNT SILI C/PIST | 7.76 | 0.95 | 7.372 |
| %PM01 | % | Pequeño material | 0.5 % | 918.060 | 4.590 |
|  |  | Total |  |  | 922.65 |

Relación comercial: ADMON: Conselleria, 921.53, Alicante, 923.71, Andalucía, 923.25, Aragón, 923.86, Asturias, 924.93, Baleares, 922.75, Canarias, 922.36, Cantabria, 922.94, Castellón, 922.51, Castilla - La Manc, 922.21, Castilla y León, 922.96, Cataluña, 924.37, Comunitat Valencia, 923.03, Extremadura, 922.2, Galicia, 922.86, Madrid (Comunidad, 924.83, Murcia (Región), 922.82, Navarra (Comunidad, 924.39, País Vasco, 925.41, Rioja, La, 922.26, Valencia, 922.62

| Medición | Uds. | Parcial |
|---|---|---|
| *** CONSERVATORIO |  |  |
| -- PLANTA BAJA |  |  |
| - Conexión auditorio-conservatorio | 1 | 1.00 |
| Subtotal |  | 1.00 |
| Total |  | 1 |

**E14AP03cddn** ud PUERTA ALU RPT DOS HOJAS APERTURA EXTERIOR 1,64X2,18M PV06 (25/07/2006)
1 ud × 902.14 (929.93 con costes indirectos) = 929.93
Suministro e instalación de puerta de vidrio de dimensiones 1,90x2,18m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1HADnn | ud | Puerta 2H vidrio 1,64x2,18m (material) | 1 | 795.52422867054 | 795.52 |
| P12PW010 | m | Premarco aluminio | 7.64 | 5.9401062441742 | 45.38 |
| P06SI150 | m. | Sellado poliuretano e=7 mm. | 7.64 | 1.0200182439491 | 7.79 |
| %0200 | % | Medios auxiliares | 2 % | 857.42 | 17.15 |
| E07RC110n | u | RECIBIDO PRECERCO VENTANA/PUERTA MORTERO | 1 | 15.82 | 15.82 |
| ENTW.1a | m | SELL JNT SILI C/PIST | 7.64 | 0.95 | 7.26 |
| %PM01 | % | Pequeño material | 0.5 % | 897.65 | 4.49 |
|  |  | Total |  |  | 902.14 |

Relación comercial: ADMON: Conselleria, 901.01, Alicante, 903.19, Andalucía, 902.74, Aragón, 903.34, Asturias, 904.42, Baleares, 902.24, Canarias, 901.85, Cantabria, 902.43, Castellón, 902, Castilla - La Manc, 901.7, Castilla y León, 902.45, Cataluña, 903.86, Comunitat Valencia, 902.52, Extremadura, 901.69, Galicia, 902.35, Madrid (Comunidad, 904.32, Murcia (Región), 902.31, Navarra (Comunidad, 903.88, País Vasco, 904.9, Rioja, La, 901.75, Valencia, 902.11

| Medición | Uds. | Parcial |
|---|---|---|
| *** CONSERVATORIO |  |  |
| -- PLANTA PRIMERA |  |  |
| - PV06- Secretaria | 1 | 1.00 |
| Subtotal |  | 1.00 |
| Total |  | 1 |

**E14AP03cddnc** ud PUERTA ALU RPT DOS HOJAS APERTURA EXTERIOR 1,80X2,18M PV07 (25/07/2006)
1 ud × 978.56 (1008.7 con costes indirectos) = 1008.70
Suministro e instalación de puerta de vidrio de dimensiones 1,80x2,18m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1Hnnnnc | ud | Puerta 2H vidrio 1,80x2,13m (material) | 1 | 867.54551683644 | 867.55 |
| P12PW010 | m | Premarco aluminio | 7.96 | 5.9401062441742 | 47.28 |
| P06SI150 | m. | Sellado poliuretano e=7 mm. | 7.96 | 1.0200182439491 | 8.12 |
| %0200 | % | Medios auxiliares | 2 % | 931.68 | 18.63 |
| E07RC110n | u | RECIBIDO PRECERCO VENTANA/PUERTA MORTERO | 1 | 15.82 | 15.82 |
| ENTW.1a | m | SELL JNT SILI C/PIST | 7.96 | 0.95 | 7.56 |
| %PM01 | % | Pequeño material | 0.5 % | 973.69 | 4.87 |
|  |  | Total |  |  | 978.56 |

Relación comercial: ADMON: Conselleria, 977.43, Alicante, 979.61, Andalucía, 979.16, Aragón, 979.76, Asturias, 980.84, Baleares, 978.66, Canarias, 978.27, Cantabria, 978.85, Castellón, 978.42, Castilla - La Manc, 978.12, Castilla y León, 978.87, Cataluña, 980.28, Comunitat Valencia, 978.94, Extremadura, 978.11, Galicia, 978.77, Madrid (Comunidad, 980.74, Murcia (Región), 978.73, Navarra (Comunidad, 980.3, País Vasco, 981.32, Rioja, La, 978.17, Valencia, 978.53

| Medición | Uds. | Parcial |
|---|---|---|
| *** CONSERVATORIO |  |  |
| -- PLANTA PRIMERA |  |  |
| - PV07- Cafeteria | 1 | 1.00 |
| Subtotal |  | 1.00 |
| Total |  | 1 |

**E14AP03cddncc** ud PUERTA ALU RPT DOS HOJAS APERTURA EXTERIOR 0,86X2,10M PV12 (25/07/2006)
1 ud × 482.45 (497.31 con costes indirectos) = 497.31
Suministro e instalación de puerta de vidrio de dimensiones 0,86x2,10m de una hoja según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.087 |
| O01OB140 | h | Ayudante cerrajero | 0.165 | 16 | 2.640 |
| ESCH0CAV1Hnnnncc | ud | Puerta 1H vidrio 0,86x2,10m (material) | 1 | 399.68714876625 | 399.687 |
| P12PW010 | m | Premarco aluminio | 5.92 | 5.9401062441742 | 35.165 |
| P06SI150 | m. | Sellado poliuretano e=7 mm. | 5.92 | 1.0200182439491 | 6.039 |
| %0200 | % | Medios auxiliares | 2 % | 449.618 | 8.992 |
| E07RC110n | u | RECIBIDO PRECERCO VENTANA/PUERTA MORTERO | 1 | 15.82 | 15.820 |
| ENTW.1a | m | SELL JNT SILI C/PIST | 5.92 | 0.95 | 5.624 |
| %PM01 | % | Pequeño material | 0.5 % | 480.054 | 2.400 |
|  |  | Total |  |  | 482.45 |

Relación comercial: ADMON: Conselleria, 481.32, Alicante, 483.51, Andalucía, 483.05, Aragón, 483.66, Asturias, 484.73, Baleares, 482.55, Canarias, 482.16, Cantabria, 482.74, Castellón, 482.31, Castilla - La Manc, 482.01, Castilla y León, 482.76, Cataluña, 484.17, Comunitat Valencia, 482.83, Extremadura, 482, Galicia, 482.66, Madrid (Comunidad, 484.63, Murcia (Región), 482.62, Navarra (Comunidad, 484.19, País Vasco, 485.21, Rioja, La, 482.06, Valencia, 482.42

| Medición | Uds. | Parcial |
|---|---|---|
| *** CONSERVATORIO |  |  |
| -- PLANTA PRIMERA |  |  |
| - PV12- Salida mantenimiento cubierta | 1 | 1.00 |
| Subtotal |  | 1.00 |
| Total |  | 1 |

**E14AP03cddm** ud PUERTA ALU RPT DOS HOJAS APERTURA EXTERIOR 1,94X2,35M A-PV01 (25/07/2006)
12 ud × 1175.7 (1211.91 con costes indirectos) = 14542.92
Suministro e instalación de puerta de vidrio de dimensiones 1,94x2,35m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1Hnnm | ud | Puerta 2H vidrio 1,94x2,35m (material) | 1 | 1054.9588688938 | 1054.96 |
| P12PW010 | m | Premarco aluminio | 8.58 | 5.9401062441742 | 50.97 |
| P06SI150 | m. | Sellado poliuretano e=7 mm. | 8.58 | 1.0200182439491 | 8.75 |
| %0200 | % | Medios auxiliares | 2 % | 1123.41 | 22.47 |
| E07RC110n | u | RECIBIDO PRECERCO VENTANA/PUERTA MORTERO | 1 | 15.82 | 15.82 |
| ENTW.1a | m | SELL JNT SILI C/PIST | 8.58 | 0.95 | 8.15 |
| %PM01 | % | Pequeño material | 0.5 % | 1169.85 | 5.85 |
|  |  | Total |  |  | 1175.7 |

Relación comercial: ADMON: Conselleria, 1174.57, Alicante, 1176.75, Andalucía, 1176.3, Aragón, 1176.91, Asturias, 1177.98, Baleares, 1175.8, Canarias, 1175.41, Cantabria, 1175.99, Castellón, 1175.56, Castilla - La Manc, 1175.26, Castilla y León, 1176.01, Cataluña, 1177.42, Comunitat Valencia, 1176.08, Extremadura, 1175.25, Galicia, 1175.91, Madrid (Comunidad, 1177.88, Murcia (Región), 1175.87, Navarra (Comunidad, 1177.44, País Vasco, 1178.46, Rioja, La, 1175.31, Valencia, 1175.67

| Medición | Uds. | Parcial |
|---|---|---|
| ***AUDITORIO |  |  |
| - Accesos auditorio-cortavientos | 12 | 12.00 |
| Subtotal |  | 12.00 |
| Total |  | 12 |

**E14AP03cddmn** ud PUERTA ALU RPT DOS HOJAS APERTURA EXTERIOR 1,25X3,80M A-PV02 (25/07/2006)
6 ud × 1233.05 (1271.03 con costes indirectos) = 7626.18
Suministro e instalación de puerta de vidrio de dimensiones 1,25x3.80m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.087 |
| O01OB140 | h | Ayudante cerrajero | 0.165 | 16 | 2.640 |
| ESCH0CAV1Hnnmn | ud | Puerta 2H vidrio 1,25x3,80m (material) | 1 | 1098.9196551722 | 1098.920 |
| P12PW010 | m | Premarco aluminio | 10.1 | 5.9401062441742 | 59.995 |
| P06SI150 | m. | Sellado poliuretano e=7 mm. | 10.1 | 1.0200182439491 | 10.302 |
| %0200 | % | Medios auxiliares | 2 % | 1177.944 | 23.559 |
| E07RC110n | u | RECIBIDO PRECERCO VENTANA/PUERTA MORTERO | 1 | 15.82 | 15.820 |
| ENTW.1a | m | SELL JNT SILI C/PIST | 10.1 | 0.95 | 9.595 |
| %PM01 | % | Pequeño material | 0.5 % | 1226.918 | 6.135 |
|  |  | Total |  |  | 1233.05 |

Relación comercial: ADMON: Conselleria, 1231.93, Alicante, 1234.11, Andalucía, 1233.66, Aragón, 1234.26, Asturias, 1235.34, Baleares, 1233.16, Canarias, 1232.76, Cantabria, 1233.35, Castellón, 1232.91, Castilla - La Manc, 1232.61, Castilla y León, 1233.37, Cataluña, 1234.77, Comunitat Valencia, 1233.44, Extremadura, 1232.6, Galicia, 1233.27, Madrid (Comunidad, 1235.24, Murcia (Región), 1233.23, Navarra (Comunidad, 1234.79, País Vasco, 1235.82, Rioja, La, 1232.66, Valencia, 1233.02

| Medición | Uds. | Parcial |
|---|---|---|
| ***AUDITORIO |  |  |
| - Terrazas P1 | 6 | 6.00 |
| Subtotal |  | 6.00 |
| Total |  | 6 |

**E14AP03cddmnn** ud PUERTA ALU RPT DOS HOJAS APERTURA EXTERIOR 1,03X2,32M A-PV03 (25/07/2006)
4 ud × 645.36 (665.24 con costes indirectos) = 2660.96
Suministro e instalación de puerta de vidrio de dimensiones 1,03x2,32m de dos hojas simétricas según planos; con perfiles de aluminio anodizado clase 15 15-19 micras con sello de calidad EWAA-EURAS; SISTEMA AWS 75.BS SI de SCHÜCO o equivalente aprobado por la Dirección Facultativa con rotura del puente térmico mediante pletinas aislantes de poliamida o politherm; realizada con perfiles de aluminio de extrusión de aleación Al Mg Si 0,5 F22 en calidad anodizable (UNE 38337/L3441); las desviaciones máximas según DIN 17615 parte 3. Con una profundidad del cerco de 75 mm y 85mm.en la hoja, con marco inferior de alto 20cm realizado con la misma perfilería. CARACTERÍSTICAS TÉCNICAS PARA CUMPLIMIENTO CTE:
Clasificaciones
Transmitancia térmica Uf = 0,92-1,40 W/m2K DIN EN 10077-2
Permeabilidad al aire Clase 4 DIN EN 12207
Estanqueidad al agua Hasta Clase 9A DIN EN 12208
Resistencia al viento Hasta clase C5/B5 DIN EN 12210
Aislamiento acústico Rw hasta 49 dB DIN EN ISO 140-3
Resistencia a la efracción Hasta RC3 DIN V ENV 1627
Esfuerzo mecánico Clase 4 DIN EN 13115
Función permanente Clase 3 DIN EN 12400
Con precámara de descompresión y junta central de estanqueidad al aire y al agua de EPDM, estables a la acción de los rayos UVA, con escuadras de una pieza en las esquinas; juntas de acristalamiento y resto de juntas también de EPDM. Tornillería de acero inoxidable para evitar el par galvánico. Ventilación y drenaje de la base y perímetro de los vidrios para evitar deslaminaciones de los mismos por condensaciones. Escuadras interiores en las esquinas de marcos y hojas inyectadas en cola de dos componentes para estanquizar y armar el inglete. Apertura exterior de una hojas. Herrajes SCHÜCO o equivalente aprobado por la Dirección Facultativa con los ejes de acero inoxidable y resto de piezas de fundición de aluminio. Las hojas llevarán cuatro bisagras de tres palas cilíndricas para un peso de 160Kg/hoja. Umbral libre con mecanismo de hermeticidad en la hoja que actúa con el resbalón. Tirador vertical de tubo de acro inoxidable de la misma altura que la hija, cerradura maestreadas (no incluida), tiradores a ambas caras de la hoja, cierra puertas aéreo oculto (no incluido), posibilidad de incorporar barra antipánico, lector de tarjetas, lector de huellas, portero automático. Las puertas HD para lugares de gran tránsito ensayadas para 1.000.000 de ciclos. Para acristalar con vidrio aislante (NO INCLUIDO). Incluos sellados perimetrales realizados con silicona neutra resistente a los UVA sobre cordón celular antiadherente a la silicona. Fabricados todos los componentes del SISTEMA AWS 75 RESALTE de SCHÜCO o equivalente aprobado por la Dirección Facultativa bajo la norma para el control de calidad ISO 9001. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.329 | 18.5 | 6.09 |
| O01OB140 | h | Ayudante cerrajero | 0.165 | 16 | 2.64 |
| ESCH0CAV1Hnnmnn | ud | Puerta 2H vidrio 1,03x2,32m (material) | 1 | 552.83988804155 | 552.84 |
| P12PW010 | m | Premarco aluminio | 6.65 | 5.9401062441742 | 39.50 |
| P06SI150 | m. | Sellado poliuretano e=7 mm. | 6.65 | 1.0200182439491 | 6.78 |
| %0200 | % | Medios auxiliares | 2 % | 607.85 | 12.16 |
| E07RC110n | u | RECIBIDO PRECERCO VENTANA/PUERTA MORTERO | 1 | 15.82 | 15.82 |
| ENTW.1a | m | SELL JNT SILI C/PIST | 6.65 | 0.95 | 6.32 |
| %PM01 | % | Pequeño material | 0.5 % | 642.15 | 3.21 |
|  |  | Total |  |  | 645.36 |

Relación comercial: ADMON: Conselleria, 644.24, Alicante, 646.42, Andalucía, 645.96, Aragón, 646.57, Asturias, 647.64, Baleares, 645.46, Canarias, 645.07, Cantabria, 645.65, Castellón, 645.22, Castilla - La Manc, 644.92, Castilla y León, 645.67, Cataluña, 647.08, Comunitat Valencia, 645.74, Extremadura, 644.91, Galicia, 645.57, Madrid (Comunidad, 647.54, Murcia (Región), 645.53, Navarra (Comunidad, 647.1, País Vasco, 648.12, Rioja, La, 644.97, Valencia, 645.33

| Medición | Uds. | Parcial |
|---|---|---|
| ***AUDITORIO |  |  |
| - Terrazas P1 galerias | 4 | 4.00 |
| Subtotal |  | 4.00 |
| Total |  | 4 |

**E14AV15NNN** ud VENTANA ROSETÓN ALUMINIO ANODIZADO RPT C/PALILLERIA (25/07/2006)
1 ud × 860.8 (887.31 con costes indirectos) = 887.31
Suministro e instalación de rosetón de vidrio de dimensiones según planos, con palillería interior realizado con perfiles de aluminio anodizado clase 15 15-19 micras con sello de calidad EWAA-EURAS; SISTEMA AWS 75.BS SI de SCHÜCO o equivalente aprobado por la Dirección Facultativa con rotura del puente térmico mediante pletinas aislantes de poliamida o politherm; realizada con perfiles de aluminio de extrusión de aleación Al Mg Si 0,5 F22 en calidad anodizable (UNE 38337/L3441); las desviaciones máximas según DIN 17615 parte 3. Con una profundidad del cerco de 75 mm. colocación de vidrio soplado en color a elegir por la DF
Con precámara de descompresión y junta central de estanqueidad al aire y al agua de EPDM, estables a la acción de los rayos UVA, con escuadras de una pieza en las esquinas; juntas de acristalamiento y resto de juntas también de EPDM. Tornillería de acero inoxidable para evitar el par galvánico. Ventilación y drenaje de la base y perímetro de los vidrios para evitar deslaminaciones de los mismos por condensaciones. Escuadras interiores en las esquinas de marcos inyectadas en cola de dos componentes para estanquizar y armar el inglete.Incluos sellados perimetrales realizados con silicona neutra resistente a los UVA sobre cordón celular antiadherente a la silicona. Los sellados perimetrales se realizarán con silicona neutra resistente a los UVA sobre cordón celular antiadherente a la silicona. Lámina SCHÜCO de EPDM de impermeabilización y evacuación de agua de condensación de la carpintería, con uniones por soldadura en frío, fijada a marco y a cerramiento mediante pletina anclada con tacos y sellada. Incluso p/p suministro, colocación y recibido de precerco de tubo de aluminio aluminio de ancho igual al ancho del cerramiento, garras de fijación, sellado perimetral de juntas por medio de un cordón de silicona neutra y ajuste final en obra. Se incluye en la unidad el sellado entre precerco y cerramiento y entre precerco y cerco con espuma de poliuretano inyectada; asimismo el cerco de la perfilería de la ventana contará con junta adhesiva auto expandible que proporciona aislamiento acústico, estanqueidad al aire y a la lluvia,

| Código | Ud | Descripción | Rendimiento | Precio | Importe |
|---|---|---|---|---|---|
| O01OB130 | h | Oficial 1ª cerrajero | 0.235 | 18.5 | 4.35 |
| O01OB140 | h | Ayudante cerrajero | 0.118 | 16 | 1.89 |
| P12PW010 | m | Premarco aluminio | 4 | 5.9401062441742 | 23.76 |
| ESCH0CAnn | ud | Rosetón aluminio c/palillería (material) | 1 | 517.79926130824 | 517.80 |
| P14V150 | m2 | Vidrio color soplado 3 mm (material) | 1.85 | 128.98230696525 | 238.62 |
| P06SI150 | m. | Sellado poliuretano e=7 mm. | 5.2 | 1.0200182439491 | 5.30 |
| PFTL30d | m | Tapajuntas Al lac color | 5.2 | 5.3200951547149 | 27.66 |
| %0200 | % | Medios auxiliares | 2 % | 819.38 | 16.39 |
| ENTW.1a | m | SELL JNT SILI C/PIST | 5.2 | 0.95 | 4.94 |
| E07RC110n | u | RECIBIDO PRECERCO VENTANA/PUERTA MORTERO | 1 | 15.82 | 15.82 |
| %PM01 | % | Pequeño material | 0.5 % | 856.53 | 4.28 |
|  |  | Total |  |  | 860.8 |

Relación comercial: ADMON: Conselleria, 859.68, Alicante, 861.86, Andalucía, 861.41, Aragón, 862.01, Asturias, 863.08, Baleares, 860.9, Canarias, 860.51, Cantabria, 861.09, Castellón, 860.66, Castilla - La Manc, 860.36, Castilla y León, 861.11, Cataluña, 862.52, Comunitat Valencia, 861.18, Extremadura, 860.35, Galicia, 861.01, Madrid (Comunidad, 862.98, Murcia (Región), 860.97, Navarra (Comunidad, 862.54, País Vasco, 863.57, Rioja, La, 860.41, Valencia, 860.77

| Medición | Uds. | Parcial |
|---|---|---|
| *** AUDITORIO |  |  |
| - ROsetón A-VE07 | 1 | 1.00 |
| Subtotal |  | 1.00 |
| Total |  | 1 |

**E16KAA030n** m2 MURO CORTINA ALUMINIO ESTR. TAPETAS CON ARCO REBAJADO (02/02/2017)
301.44 m2 × 180.32 (185.87 con costes indirectos) = 56028.65
Muro cortina compuesto por cinco elementos fijos de medidas variables con arco rebajado superior, máximo de 2,69x2,20m. y puerta balconera de dos hojas batientes de medidas 2,00x2,20m., de medidas generales exteriores 6,69x4,10m., "SISTEMA FWS 60.HI" o equivalente, con tapetas planas de extrusión de 60.15mm las verticales pasantes y de 60.12mm las horizontales, con marco inferior de alto 20cm realizado con la misma perfilería. Perfilería de aluminio de extrusión de aleación EN AW-6060, T66; límite elástico 15,00 kN/cm2, coeficiente de minoración 1,10; módulo elástico E=7000 kN/cm2. Acabado a elegir por la dirección facultativa, anodizado clase 15 15-19 micras con sello de calidad EWAA-EURAS. Sistema con rotura del puente térmico, con montantes de un ancho de 60mm y una profundidad de 125 mm. perfil ref.- 324 050 con Ix= 325.310 cm4 y travesaños de un ancho de 60mm y una profundidad de130 mm. perfil ref.- 324 480 con Ix= 270.490 cm4, Iy= 71.300 cm4 enrasados a paño con la cara interna de los montantes verticales. La unión montante-travesaño es solapada siendo los travesaños horizontales los que se entregan en los montantes verticales para garantizar la estanqueidad de la unión.
Precalculado según el Código Técnico de la Edificación para una presión de viento por succión de 0,46kN/m2 en la zona B central de la fachada.
Montantes biapoyados, con luz máxima de 3,66m., y travesaños biapoyados en los montantes, con calzos de apoyo de vidrio al 3,5% de la luz en travesaño intermedio de luz entre apoyos 2,69m.
Realizado con perfiles de aluminio de extrusión en aleación Al Mg Si 0,5 F22; calidad anodizable (UNE 38337/L-3441), las desviaciones máximas según DIN 17615 parte 3.
Los empalmes de montantes llevarán pieza de estanqueidad en las uniones inyectadas con Thiokol. Gomas de apoyo y acristalamiento de EPDM, estables a la acción de los UVA con escuadras asímétricas vulcanizadas de una pieza de EPDM pegadas a la base de los perfiles a las que se soldará en frío las gomas de apoyo de los montantes y travesaños. Tornillería de acero inoxidable tipo A-2, para evitar el par galvánico. Los montantes verticales llevarán toma de aire y nariz de drenaje como máximo cada ocho metros.
Pletina aislante de politermida con labios laterales, ref.- 268762, para vidrio de 36 mm. de espesor; presores de fijación de los vidrios ref.- 477 690 con banda central y juntas laterales de acristalamiento exterior, de EPDM, del Sistema FWS 60.HI de alto aislamiento térmico, para conseguir un coeficiente de transmisión térmica de 0.84 W/m2K, incluyendo el factor de los tornillos. Los presores se colocarán con atornilladores provistos de regulador del par, ajustándose a 4,5 Nm.
Anclado a la estructura principal por los montantes verticales, mediante anclajes de acero A-42b galvanizado en caliente, fijo con regulación tridimensional en la parte superior y flotante en la inferior, de los que se colgarán los montante mediante dos pasadores de M-10mm de acero inoxidable con casquillos internos que impiden la deformación del perfil por apriete; los travesaños horizontales se fijarán a los montantes permitiendo su libre dilatación. Las partes ciegas irán ventiladas y drenadas para evitar condensaciones.
Fabricados todos los componentes del "SISTEMA FWS 60.HI" bajo la norma para el control de calidad ISO 9001; siguiendo las indicaciones de los Planos K SCHÜCO de fabricación del Sistema.
Todo ello colocado y rematado, pero sin incluir vidrio ayudas, medios auxiliares, ni energía.
ENSAYOS Y CERTIFICADOS DEL “SISTEMA FWS 60.HI”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios Uf 0,84 W/(m2K) (incluyendo tornillos)
Atenuación Acústica RW= 37-49 Db
Con objeto de alcanzar 1 Punto en el Requisito MAT 5 del esquema Nueva Construcción del certificado medioambiental BREEAM ES se especifican materiales de protección contra el impacto adecuados a los Criterios del Requisito.

| Código | Ud | Descripción | Rendimiento | Precio | Importe |
|---|---|---|---|---|---|
| O01OB130 | h | Oficial 1ª cerrajero | 0.466 | 18.5 | 8.62 |
| O01OB140 | h | Ayudante cerrajero | 0.635 | 16 | 10.16 |
| O01OB254 | h | Instalador muro cortina (mano de obra; 18/11/2020) | 1.186 | 30.46 | 36.13 |
| O01OB256 | h | Ayudante instalador muro cortina (mano de obra; 18/11/2020) | 1.864 | 27 | 50.33 |
| P14ME010 | m2 | Perfil/accesorios tapeta antepecho acristalado (material) | 1 | 56.681013791211 | 56.68 |
| P14MW020 | m | Sellado remate muro cortina (material) | 0.52 | 2.5400454310105 | 1.32 |
| P14MW040 | m | Remate muro cortina (material) | 0.3 | 25.42045466783 | 7.63 |
| %0500 | % | Medios auxiliares | 5 % | 170.87 | 8.54 |
| %PM01 | % | Pequeño material | 0.5 % | 179.41 | 0.90 |
|  |  | Total |  |  | 180.32 |

| Medición | Uds. | Largo | Alto | Parcial |
|---|---|---|---|---|
| *** CONSERVATORIO |  |  |  |  |
| VE06.1 | 5 | 24.9 |  | 124.50 |
| VE06.2 | 1 | 23 |  | 23.00 |
| VE13 | 2 | 24.83 |  | 49.66 |
| VE11 | 1 | 11.25 |  | 11.25 |
| ... |  |  |  |  |
| *** AUDITORIO |  |  |  |  |
| A-VE08 | 4 | 6.01 | 3.87 | 93.03 |
| Subtotal |  |  |  | 301.44 |
| Total |  |  |  | 301.44 |

**EFTL40nn** ud LUCERNARIO PLANO 1 AGUA ALUMINIO RPT 2,00X1,00M (23/07/2020)
3 ud × 381.26 (393 con costes indirectos) = 1179.00
Lucernario plano a un agua, faldón con inclinación de 7º sexagesimales de medidas generales en planta 2,00x1,00m.; formado por tres elementos fijos de medidas tipo 0,82x1,96 m., de aluminio acabado a elegir por la dirección facultativa incluso entre la gama de metalizados, anodizado clase 15 15-19 micras con sello de calidad EWAA-EURAS; Sistema con rotura de puente térmico, realizado con perfiles de aluminio de extrusión en aleación Al Mg Si 0,5 F22, calidad anodizable (UNE 38337/L-3441), las desviaciones máximas según DIN 17615 parte 3,con montantes de un ancho de 60mm y una profundidad de 65 mm. perfil ref.- 324 020 con Ix= 63.260 cm4, y travesaños de un ancho de 60mm y una profundidad de 70 mm. con Ix= 58.610 cm4, Iy= 41.020 cm4, coplanarios con el montante al interior. Los montantes colocados cada 0,82m y los travesaños horizontales cada 1,95m. La unión montante-travesaño es solapada siendo los travesaños horizontales los que se entregan en los montantes verticales para garantizar la estanqueidad de la unión. Anclado a la estructura principal por los montantes mediante anclajes con regulación tridimensional; montante calculado como biapoyado con luz de 1,96m entre apoyos; y travesaño calculado como biapoyado en sus extremos para luz máxima de 0,82m., fijado a los montantes permitiendo su libre dilatación. Precalculado según el Código Técnico de la Edificación, para una sobrecarga máxima prevista de uso de 1,50 kN/m2.
Canales de ventilación y drenaje en todo el perímetro de los vidrios, los canales de desagüe del travesaño nivel 1 se superponen a las canales de desagüe del montante nivel 3 recogiendo las condensaciones y conduciéndolas al canal de drenaje más profundo del montante y cayendo de forma controlada al exterior, estos canales comunicados entre sí, posibilitan la ventilación interna de los cuatro costados de cada vidrio, compensación del plano de acristalamiento interior por el escalonamiento entre montante y travesaño con juntas de EPDM de diferente espesor, incorporando una junta de EPDM en la unión de estos perfiles para asegurar la estanqueidad. Butilo autoadhesivo debajo de las tapetas pegado en la cara superior de los vidrios, en sus juntas, para conseguir una superficie exterior estanca y continua. Gomas de apoyo y acristalamiento de EPDM, estables a la acción de los UVA. Tornillería de acero inoxidable tipo A-4, para evitar el par galvánico; en cualquier caso se evitará el contacto, entre aluminio y cualquier otro material no compatible; uniones T montante-travesaño, soportes de vidrio y demás accesorios del sistema. Pletina isolator HI con labios laterales de alto aislamiento térmico.
Los presores de fijación de los vidrios, de material sintético para conseguir un coeficiente de transmisión térmica de 0,90 W/m2K, se ajustarán con atornilladores con regulador del par a 4,5Nm; tapetas exteriores, clipadas a los presores, de 60mm. de ancho visto, de sección rectangular vertical de 60x15mm. y horizontal achaflanada de 60x12mm., interponiendo pieza especial de remate lateral en encuentro de las horizontales con las verticales para facilitar la salida del agua exterior Fabricados todos los componentes del sistema bajo la norma para el control de calidad ISO 9001, siguiendo las indicaciones de los Planos de fabricación del Sistema.
Remates perimetrales de lucernario, de chapa plegada de aluminio anodizado de 2 mm. de espesor, relleno aislante de lana de roca de alta densidad 150kg/m3, lámina de EPDM de impermeabilización y evacuación de agua de condensación de las canales de los montantes, con uniones por soldadura en frío, fijada mediante cabeza clipada a perfil aislante de PVC rígido en forma de “Z” sobre montante y travesaño. Los sellados perimetrales se realizarán con silicona neutra resistente a los UVA sobre fondo de junta celular antiadherente a la silicona.
Todos los elementos y sistemas tendrán las prestaciones necesarias para cumplir con los requisitos exigidos por la normativa de obligado cumplimiento del CTE. El sistema del muro cortina estará en posesión del marcado CE.
Incluso p.p. de remates, tratamiento de cantos, sellado y otros detalles según Pliego de Condiciones de Fachadas, todo ello perfectamente colocado y rematado. I/ p.p. de andamios, medios auxiliares, ayudas, energía y todos los medios auxiliares y medidas de seguridad necesarios para su correcta ejecución según planos de detalle e indicaciones de la DF.
CARACTERÍSTICAS TÉCNICAS DEL SISTEMA PRESCRITO
Prestaciones del sistema, control realizado según DIN EN
Permeabilidad AE 1200 PA,
Estanqueidad lluvia torrencial RE 1200 PA
Pruebas con vidrio aislante positivas
Autorización Técnica Europea
Permisos generales de construcción
Seguridad total contra caída categoría A
Aislamiento acústico Rw (C;Ctr) = 44 (-2;-5)dB
Coeficiente de transmisión térmica Uf = 0,90 W/(m2.K).
Totalmente montada y probada. Incluye: Suministro, colocación y recibido del premarco. Colocación de la carpintería. Ajuste final de las hojas. Sellado de juntas perimetrales, realización de pruebas de servicio. Criterio de medición de proyecto: Unidad proyectada, según documentación gráfica de Proyecto.

| Código | Ud | Descripción | Rendimiento | Precio | Importe |
|---|---|---|---|---|---|
| O01OB130 | h | Oficial 1ª cerrajero | 5.272 | 18.5 | 97.53 |
| O01OB160 | h | Ayudante carpintería | 8.285 | 16 | 132.56 |
| PQLC.2atan | ud | Perfilería aluminio lucernario 2,00x1,00m (material) | 1 | 80.101432686591 | 80.10 |
| PQLW.1an | m2 | Remates+anclajes+mat auxiliar (material) | 1 | 54.580976230139 | 54.58 |
| %0400 | % | Medios auxiliares (23/07/2020) | 4 % | 364.77 | 14.59 |
| %PM01 | % | Pequeño material | 0.5 % | 379.36 | 1.90 |
|  |  | Total |  |  | 381.26 |

Relación comercial: ADMON: Conselleria, 354.85, Alicante, 373.64, Andalucía, 376.93, Aragón, 385.85, Asturias, 402.04, Baleares, 369.31, Canarias, 363.68, Cantabria, 372.16, Castellón, Castilla - La Manc, 361.34, Castilla y León, 372.52, Cataluña, 393.55, Comunitat Valencia, Extremadura, 361.09, Galicia, 371.04, Madrid (Comunidad, 400.39, Murcia (Región), 370.44, Navarra (Comunidad, 393.91, País Vasco, 409.3, Rioja, La, 383.51, Valencia

| Medición | Uds. | Parcial |
|---|---|---|
| Lucernarios | 3 | 3.00 |
| Total |  | 3 |

**LPB010** ud PUERTA GIRATORIA AUTOMATICA (25/07/2006)
1 ud × 28117.74 (28983.77 con costes indirectos) = 28983.77
Puerta giratoria automática modelo TSA 325 NT o equivalente, de 2700 mm de altura, 1109mm de anchura de paso y 2420 mm de diámetro interior, con sistema automático antibloqueo, compuesta de: tambor fijo curvo con vidrio laminar de 8 mm de espesor, dotado de burlete de seguridad en ambas entradas y radares de apertura automática; 4 hojas antipánico de vidrio templado, de 8 mm de espesor, sujetas mediante pivotes superior e inferior; techo interior con panel aglomerado de madera y techo exterior mediante cubierta imperm. drenaje a 2 aguas; pavimento con moqueta de 22mm, perfiles de acero inoxidable AISI 304, con cepillos de estanqueidad y aro de fijación de acero inoxidable al pavimento; mecanismos, panel de control, motor con tapa registrable, pulsador de emergencia y cuadro eléctrico de protección y maniobra, incluso p.p. de estructura autoportante, alimentación eléctrica, cableado, trabajos de albañilería, medios auxiliares, etc. Completamente montada y en funcionamiento.

| Código | Ud | Descripción | Rendimiento | Precio | Importe |
|---|---|---|---|---|---|
| O01OB130 | h | Oficial 1ª cerrajero | 7.588 | 18.5 | 140.38 |
| O01OB140 | h | Ayudante cerrajero | 7.588 | 16 | 121.41 |
| O01OB250 | h | Oficial 1ª vidrieria (mano de obra; 18/11/2020) | 7.588 | 18.5 | 140.38 |
| PLP010P | ud | Puerta giratoria automatica TSA 355 NT (material) | 1 | 22304.808941687 | 22304.81 |
| PLP012P | ud | Sensores en 16005 (material) | 1 | 2895.8817954658 | 2895.88 |
| PLP014P | ud | Moqueta suelo 22mm (material) | 1 | 1826.402666864 | 1826.40 |
| %0200 | % | Medios auxiliares | 2 % | 27429.26 | 548.59 |
| %PM01 | % | Pequeño material | 0.5 % | 27977.85 | 139.89 |
|  |  | Total |  |  | 28117.74 |

Relación comercial: ADMON: Conselleria, 28074.26, Alicante, 28088.72, Andalucía, Aragón, Asturias, Baleares, Canarias, Cantabria, Castellón, Castilla - La Manc, Castilla y León, Cataluña, Comunitat Valencia, Extremadura, Galicia, Madrid (Comunidad, Murcia (Región), Navarra (Comunidad, País Vasco, Rioja, La, Valencia

| Medición | Uds. | Parcial |
|---|---|---|
| Puerta giratoria acceso | 1 | 1.00 |
| Total |  | 1 |

**E15VT030n** m VALLA CERRAMIENTO PLETINA 100/50X8MM A.GALV. H=1,80M CJ01 (12/02/2019)
197.83 m × 174.57 (179.95 con costes indirectos) = 35599.51
Valla metálica de cerramiento de acero galvanizado de altura 1,80m, formada por pletinas verticales de ancho variable entre 100y 50mm y espesor 8mm colocadas cada 10cm a eje de pletina, según diseño en planos, soldados a pletina100.10mm de acero galvanizado anclado a muro de hormigón de cerramiento con taco y tornillo de cabeza avellanada. Colocación de redondo horizontal intermedio de diámetro 10mm a una altura de 1,60m para arriostrar pletinas verticales. Todo el conjunto en acero galvanizado, incluida en el precio, incluso cortes, nivelación, remates,piezas especiales, montaje y soldadura, recibido de albañilería, ajuste y fijación en obra, totalmente montada, replanteo y medios auxiliares, según diseño en planos.

| Código | Ud | Descripción | Rendimiento | Precio | Importe |
|---|---|---|---|---|---|
| O01OB130 | h | Oficial 1ª cerrajero | 0.941 | 18.5 | 17.41 |
| O01OB140 | h | Ayudante cerrajero | 0.941 | 16 | 15.06 |
| P13TP125n | m | Pletina acero galvanizado 100/50.8 mm (material) | 20.25 | 5.8201040978272 | 117.86 |
| P03ALL020n | m | Pletina .100.10 acero galvanizado (material) | 1 | 21.650387236763 | 21.65 |
| %0100 | % | Medios auxiliares | 1 % | 171.98 | 1.72 |
| %PM01 | % | Pequeño material | 0.5 % | 173.70 | 0.87 |
|  |  | Total |  |  | 174.57 |

Claves: bastidor, malla, tubo, diámetro, horizontal, galvanizar, mallazo, vertical, inmersión, valla, luz, soldadura, poste, caliente, redondo, pletina

| Medición | Uds. | Largo | Parcial |
|---|---|---|---|
| *** CERRAMIENTO CALLE PRINCIPAL |  |  |  |
| - Entre puerta acceso conservatorio y auditorio | 1 | 31.575 | 31.58 |
| - Desde puerta CJ03 hasta esquina | 1 | 54.855 | 54.86 |
| - Entre CJ02 y CJ04 | 1 | 22.575 | 22.58 |
| - Entre CJ02 y CJ03 | 1 | 2.25 | 2.25 |
| - Entre CJ03 y final rampa garaje | 1 | 6.825 | 6.83 |
| *** CERRAMIENTO CALLE LATERAL -AUDITORIO |  |  |  |
| - Desde esquina hasta puerta CJ04 | 1 | 74.625 | 74.63 |
|  | 1 | 5.1 | 5.10 |
| Subtotal |  |  | 197.83 |
| Total |  |  | 197.83 |

**E15VPB020n** ud PUERTA ABATIBLE PLETINA 50X10MM C/BASTIDOR A.GALV 1H 1,25X2,10M CJ02 (12/02/2019)
1 ud × 373.78 (385.29 con costes indirectos) = 385.29
Suministro y colocación de carpintería metálica de acero galvanizado en puertas de cancelas abatibles de una hoja de dimensiones 1,25x2,10m, según memoria de cerrajeria, realizadas con bastidor perimetral de tubo de acero galvanizado 20.60.2. en montantes verticales y travesaños superior e inferior, con entrepaño interior realizado con perfiles de pletinas verticales de ancho variable entre 100y 50mm y espesor 8mm colocadas cada 9cm a eje de pletina, según diseño en planos, pilastra bisagra de tubo de acero en transición de valla y cancela de dimensiones 200x60x2. Todo el conjunto en acero galvanizado, Incluso carril-guía de acero empotrado en pavimento y rodamientos en extremo de hoja, herrajes de seguridad y cierre según plan de amaestramiento, mecanizado de tubos para herrajes y cerraduras , carriles, rodamientos, guías, topes y cierres, recibido del cerco, ajustado de las hojas, fijación de herrajes y nivelado y ajuste final, totalmente montada con p.p. de medios auxiliares. Medida sobre superficie de hueco.

| Código | Ud | Descripción | Rendimiento | Precio | Importe |
|---|---|---|---|---|---|
| O01OB130 | h | Oficial 1ª cerrajero | 1.177 | 18.5 | 21.77 |
| O01OB140 | h | Ayudante cerrajero | 1.177 | 16 | 18.83 |
| P13VT020n | u | Puerta abat. pletina 50x10mm galv. 1,25x2,10m (material) | 1 | 289.89518503765 | 289.90 |
| E07RE070 | m2 | RECIBIDO CANCELA EXTERIOR MORTERO (material; 18/11/2020) | 2.65 | 14.24 | 37.74 |
| %0100 | % | Medios auxiliares | 1 % | 368.24 | 3.68 |
| %PM01 | % | Pequeño material | 0.5 % | 371.92 | 1.86 |
|  |  | Total |  |  | 373.78 |

Claves: barrote, hoja, cerramiento, columna, bastidor, tubo, acero, exterior, abatible, fijación, lámina, caliente, montaje, elaboración, galvanizar, inmersión, colgar, seguridad, taller, ajustar, puerta

| Medición | Uds. | Parcial |
|---|---|---|
| Puerta peatonal acceso rampa | 1 | 1.00 |
| Total |  | 1 |

**E15VPB020nm** ud PUERTA ABATIBLE PLETINA 50X10MM C/BASTIDOR A.GALV 2H 5,12X2,15M CJ03 (12/02/2019)
2 ud × 1777.21 (1831.95 con costes indirectos) = 3663.90
Suministro y colocación de carpintería metálica de acero galvanizado en puertas de cancelas abatibles de dos hojas simétricas de dimensiones totales 5,12x2,14m, según memoria de cerrajeria, realizadas con bastidor perimetral de tubo de acero galvanizado 60.20.2. en montantes verticales y travesaños superior e inferior, con entrepaño interior realizado con perfiles de pletinas verticales de ancho variable entre 100y 50mm y espesor 8mm colocadas cada 10cm a eje de pletina y diagonal arriostrando las pletinas de diámetro 20mm, según diseño en planos, pilastra bisagra de tubo de acero en transición de valla y cancela de dimensiones 300x60x2. Todo el conjunto en acero galvanizado, Incluso carril-guía de acero empotrado en pavimento y rodamientos en extremo de hoja, herrajes de seguridad y cierre según plan de amaestramiento, mecanizado de tubos para herrajes y cerraduras , carriles, rodamientos, guías, topes y cierres, recibido del cerco, ajustado de las hojas, fijación de herrajes y nivelado y ajuste final, totalmente montada con p.p. de medios auxiliares. Medida sobre superficie de hueco.

| Código | Ud | Descripción | Rendimiento | Precio | Importe |
|---|---|---|---|---|---|
| O01OB130 | h | Oficial 1ª cerrajero | 1.177 | 18.5 | 21.77 |
| O01OB140 | h | Ayudante cerrajero | 1.177 | 16 | 18.83 |
| P13VT020nm | u | Puerta abat 2H. pletina 60x10mm galv. 5,12x2,15m (material) | 1 | 1553.6177878597 | 1553.62 |
| E07RE070 | m2 | RECIBIDO CANCELA EXTERIOR MORTERO | 11 | 14.24 | 156.64 |
| %0100 | % | Medios auxiliares | 1 % | 1750.86 | 17.51 |
| %PM01 | % | Pequeño material | 0.5 % | 1768.37 | 8.84 |
|  |  | Total |  |  | 1777.21 |

Claves: barrote, hoja, cerramiento, columna, bastidor, tubo, acero, exterior, abatible, fijación, lámina, caliente, montaje, elaboración, galvanizar, inmersión, colgar, seguridad, taller, ajustar, puerta

| Medición | Uds. | Parcial |
|---|---|---|
| Puerta acceso coches aparcamiento | 1 | 1.00 |
| Subtotal |  | 1.00 |
| puerta acceso artistas | 1 | 1.00 |
| Subtotal |  | 1.00 |
| Total |  | 2 |

**E15VPB020nmn** ud PUERTA ABATIBLE PLETINA 50X10MM C/BASTIDOR A.GALV 2H 2,50X2,15M CJ04 (12/02/2019)
3 ud × 945.71 (974.84 con costes indirectos) = 2924.52
Suministro y colocación de carpintería metálica en acero galvanizado en puertas de cancelas abatibles de dos hojas simétricas de dimensiones totales 2,50x2,14m, según memoria de cerrajeria, realizadas con bastidor perimetral de tubo de acero galvanizado 50.150.2. en montantes verticales y travesaños superior e inferior, con entrepaño interior realizado con perfiles de pletinas verticales de ancho variable entre 100y 50mm y espesor 8mm colocadas cada 10cm a eje de pletina según diseño en planos, pilastra bisagra de tubo de acero en transición de valla y cancela de dimensiones 100x250x2. Todo el conjunto en acero galvanizado, Incluso carril-guía de acero empotrado en pavimento y rodamientos en extremo de hoja, herrajes de seguridad y cierre según plan de amaestramiento, mecanizado de tubos para herrajes y cerraduras , carriles, rodamientos, guías, topes y cierres, recibido del cerco, ajustado de las hojas, fijación de herrajes y nivelado y ajuste final, totalmente montada con p.p. de medios auxiliares. Medida sobre superficie de hueco.

| Código | Ud | Descripción | Rendimiento | Precio | Importe |
|---|---|---|---|---|---|
| O01OB130 | h | Oficial 1ª cerrajero | 1.177 | 18.5 | 21.77 |
| O01OB140 | h | Ayudante cerrajero | 1.177 | 16 | 18.83 |
| P13VT020nmn | u | Puerta abat 2H. pletina 50x10mm galv. 2,50x2,15m (material) | 1 | 814.61457011857 | 814.61 |
| E07RE070 | m2 | RECIBIDO CANCELA EXTERIOR MORTERO | 5.37 | 14.24 | 76.47 |
| %0100 | % | Medios auxiliares | 1 % | 931.68 | 9.32 |
| %PM01 | % | Pequeño material | 0.5 % | 941.00 | 4.71 |
|  |  | Total |  |  | 945.71 |

Claves: barrote, hoja, cerramiento, columna, bastidor, tubo, acero, exterior, abatible, fijación, lámina, caliente, montaje, elaboración, galvanizar, inmersión, colgar, seguridad, taller, ajustar, puerta

| Medición | Uds. | Parcial |
|---|---|---|
| Acceso conservatorio | 1 | 1.00 |
| Subtotal |  | 1.00 |
| Acceso auditorio | 2 | 2.00 |
| Subtotal |  | 2.00 |
| Total |  | 3 |

**CERR.n009** m2 REJILLA VENTILACIÓN LAMAS FIJA A.GALV. I/MALLA GALLINERO (12/02/2019)
12.75 m2 × 46.66 (48.1 con costes indirectos) = 613.28
Suministro y colocación de rejilla de ventilación fija en acero galvanizado, formada por bastidor de perfil hueco rectangular de acero conformado en frío y galvanizado en caliente, de 40x20x1.5 mm., con rigidizadores de la misma sección cada metro, y lamas horizontales plegadas de chapa de acero galvanizado con entrecalle de 6 mm., recibida a muro exterior, acabado con pintura al esmalte incluida en el precio, con p.p.de malla de gallinero de acero galvanizado colocada en la cara interior de la rejilla,incluso replanteo,cortes, piezas de remate, limpieza y medios auxiliares y elementos de fijación y anclaje, totalmente montada. Medida s/superficie de hueco.

| Código | Ud | Descripción | Rendimiento | Precio | Importe |
|---|---|---|---|---|---|
| O01OB130 | h | Oficial 1ª cerrajero | 0.377 | 18.5 | 6.97 |
| O01OB140 | h | Ayudante cerrajero | 0.377 | 16 | 6.03 |
| PFDB40cln | m | Pletina acero 100/5 mm plegada (material) | 9 | 3.1500563416075 | 28.35 |
| PEAP37aan | m. | Tubo rectangular 40x20x1,5 mm. (material) | 3.5 | 1.3200236098165 | 4.62 |
| %0100 | % | Medios auxiliares | 1 % | 45.97 | 0.46 |
| %PM01 | % | Pequeño material | 0.5 % | 46.43 | 0.23 |
|  |  | Total |  |  | 46.66 |

| Medición | Uds. | Largo | Alto | Parcial |
|---|---|---|---|---|
| CR01 | 2 | 1.15 | 0.58 | 1.33 |
| CR02 | 1 | 1.1 | 0.53 | 0.58 |
| CR07 | 3 | 0.85 | 0.53 | 1.35 |
| CR08 | 3 | 1.5 | 0.53 | 2.39 |
| CR09 | 1 | 2.45 | 0.83 | 2.03 |
| CR10 | 1 | 0.5 | 2.25 | 1.13 |
| CR11 | 1 | 1.75 | 2.25 | 3.94 |
| Subtotal |  |  |  | 12.75 |
| Total |  |  |  | 12.75 |

**E15CGB030N** ud PUERTA AUTOMÁTICA BASCULANTE 1/3 6,00X2,85 M (02/02/2017)
1 ud × 2453.7 (2529.27 con costes indirectos) = 2529.27
Puerta basculante articulada a 1/3 de 6,00x2,85 m, construida con bastidor, cerco y refuerzos de tubo de acero laminado, hoja ciega de 1 hoja de chapa de acero galvanizada sendzimer y plegada de 0,8 mm, preparada para revestir por la cara exterior con chapa de acero grecada y perforada de e=8mm, todo el conjunto acabado en acero galvanizado, anclada con manguitos tacos antivibratorios, accionada mediante equipo de automatización motorizado adecuado para las dimensiones y peso de la puerta, armario metálico estanco para componentes electrónicos de maniobra, dispositivos de maniobra o medios necesarios que garanticen la ausencia total de vibraciones y ruidos tanto al exterior como a viviendas o actividades próximas, accionamiento ultrasónico a distancia, pulsador interior, receptor, emisor monocanal, fotocélula de seguridad, y demas accesorios, preparada para instalación de llave magnética y mando a distancia, elaborada en taller, ajuste y montaje en obra. Incluso p.p. de 5 mandos a distancia y 1 llave magnetica por cada plaza de garaje.Totalmente montada,terminada y en funcionamiento.

| Código | Ud | Descripción | Rendimiento | Precio | Importe |
|---|---|---|---|---|---|
| O01OB130 | h | Oficial 1ª cerrajero | 7.531 | 18.5 | 139.32 |
| O01OB140 | h | Ayudante cerrajero | 7.531 | 16 | 120.50 |
| PFDC12fcan | u | P.basc.cuar.lac.muelle 5,75x2,20 m (material) | 1 | 960.9771879464 | 960.98 |
| PFDC12ngbn | u | Equipo automát.p.basculante art. (material) | 1 | 455.48814681759 | 455.49 |
| PFDC12ngbnm | u | Cerradura contacto simple (material) | 1 | 32.59058291206 | 32.59 |
| PFDC12ngbno | u | Pulsador interior abrir-cerrar (material) | 1 | 26.760478635371 | 26.76 |
| PFDC12ngbnq | u | Receptor monocanal (material) | 1 | 77.241381531989 | 77.24 |
| PFDC12ngbnp | u | Emisor monocanal micro (material) | 5 | 29.710531399733 | 148.55 |
| PFDC12ngbnn | u | Fotocélula proyector-espejo 6 m (material) | 1 | 101.5018154518 | 101.50 |
| PFDC12ngbnr | u | Cuadro de maniobra (material) | 1 | 262.30469155672 | 262.30 |
| %0500 | % | Medios auxiliares | 5 % | 2325.23 | 116.26 |
| %PM01 | % | Pequeño material | 0.5 % | 2441.49 | 12.21 |
|  |  | Total |  |  | 2453.7 |

Claves: interior, electrónico, pintura, bastidor, círculo, blanco, refuerzo, emisor, puerta, electricidad, estanco, montaje, ayuda, galvanizar, metal, tubo, ajustar, armario, taller, cerco, epoxi, accesorio, plegable, chapa, horno, lámina, basculante, hoja, ultrasonido, acero, seguridad, articulación, albañil, receptor, componente, elaboración, pulsador, capa, maniobra, grupo, mecanismo, automático, construcción, marco, ciego

**E15DRA030n** m2 REJA ACERO RED. D=12 MM C/BASTIDOR PLETINA 40.2 (12/02/2019)
17.55 m2 × 103.07 (106.24 con costes indirectos) = 1864.51
Reja metálica realizada con barrotes verticales separados cada 12 cm de redondo macizo de D=12 mm soldados a bastidor de pletina de acero laminado en frío de 40x2 mm, en todo el perímetro, elaborada en taller y montaje en obra. Todo el conjunto acabado con pintura al esmalte, previa imprimación tipo wash primer para superficies galvanizadas, en color a elegir por la DF incluida en el precio.

| Código | Ud | Descripción | Rendimiento | Precio | Importe |
|---|---|---|---|---|---|
| O01OB130 | h | Oficial 1ª cerrajero | 0.377 | 18.5 | 6.97 |
| O01OB140 | h | Ayudante cerrajero | 0.377 | 16 | 6.03 |
| P13DR030n | m2 | Reja acero D=12 mm+PLETINA 40.2 (material) | 1 | 84.271507272148 | 84.27 |
| ERPP10caan | m2 | PINTURA OXIRON S/ METAL GALVANIZADO (material; 12/02/2019) | 0.4 | 10.67 | 4.27 |
| %0100 | % | Medios auxiliares | 1 % | 101.54 | 1.02 |
| %PM01 | % | Pequeño material | 0.5 % | 102.56 | 0.51 |
|  |  | Total |  |  | 103.07 |

Claves: perfil, redondo, vertical, barrote, metal, reja, acero, macizo, soldadura, red, taller, elaboración, máximo, frío, lámina, albañil, montaje, hueco

| Medición | Uds. | Largo | Alto | Parcial |
|---|---|---|---|---|
| *** AUDITORIO |  |  |  |  |
| --PLANTA BAJA Y ENTREPLANTA | 33 | 0.65 | 0.75 | 16.09 |
| -- PLANTA PRIMERA | 3 | 0.65 | 0.75 | 1.46 |
| Subtotal |  |  |  | 17.55 |
| Total |  |  |  | 17.55 |

**E15EV030n** ud ESCALERA VERTICAL FIJA CON PROTECCION ESPALDA 1 TRAMO h=3,60m (12/02/2019)
2 ud × 924.08 (952.54 con costes indirectos) = 1905.08
Escalera vertical fija con protección de espalda de 1 tramo, para uso en exterior, de ancho 520mm y altura de escalera 3,60m, realizada en acero galvanizado por inmersión en caliente, formada por peldaños estriados antideslizantes de sección 30x30mm, con paso entre peldaños de 280mm. Largueros de 60x25mm. Aro de protección de espalda de altura 4,70m formado por un marco circular compuesto por anillos metálicos y tirantes de protección de ø 700 mm. ALtura del suelo al primer aro 2,20m. Incluso p.p. de barandilla de salida y piezas de sujeción a pared mediante tacos HILTI. Incluso recibido en obra. Completamente colocada.

| Código | Ud | Descripción | Rendimiento | Precio | Importe |
|---|---|---|---|---|---|
| O01OA090 | h. | Cuadrilla A | 0.282 | 33.36 | 9.41 |
| P13EV030n | u | Escalera vertical fija con proteccion espalda 1 tramo (material) | 1 | 900.96611459406 | 900.97 |
| %0100 | % | Medios auxiliares | 1 % | 910.38 | 9.10 |
| %PM01 | % | Pequeño material | 0.5 % | 919.48 | 4.60 |
|  |  | Total |  |  | 924.08 |

Claves: galvanizar, garra, redondo, albañil, escalera, acero, vertical
Relación comercial: ADMON: Conselleria, 924.08, Alicante, Andalucía, Aragón, Asturias, Baleares, Canarias, Cantabria, Castellón, Castilla - La Manc, Castilla y León, Cataluña, Comunitat Valencia, Extremadura, Galicia, Madrid (Comunidad, Murcia (Región), Navarra (Comunidad, País Vasco, Rioja, La, Valencia

| Medición | Uds. | Parcial |
|---|---|---|
| ** Conservatorio |  |  |
| Escalera de subida cubierta grava a cubierta inclinada | 2 | 2.00 |
| Subtotal |  | 2.00 |
| Total |  | 2 |

**E08PC020** m2 REVESTIMIENTO DE PAREDES CON CHAPA PLEG. ALUM. ANODIZADO (12/02/2019)
28.8 m2 × 81.89 (84.41 con costes indirectos) = 2431.01
Revestimiento de paredes con chapa plegada de aluminio anodizado, color a elegir, de 1,5 mm de espesor, fijada sobre rastreles de pino de 50x30 mm, incluso elementos de unión y accesorios de fijación. Medida al superficie ejecutada. Chapa con marcado CE y DdP (Declaración de prestaciones) según Reglamento (UE) 305/2011.

| Código | Ud | Descripción | Rendimiento | Precio | Importe |
|---|---|---|---|---|---|
| O01OB130 | h | Oficial 1ª cerrajero | 0.532 | 18.5 | 9.84 |
| O01OA050 | h | Ayudante | 0.282 | 16 | 4.51 |
| O01OA070 | h | Peón ordinario | 0.282 | 14.5 | 4.09 |
| A01A030 | m3 | PASTA DE YESO NEGRO | 0.015 | 82.18 | 1.23 |
| P05EW190 | m | Listón madera pino 30x50x50 mm (material) | 2 | 1.0200182439491 | 2.04 |
| P04L020 | m | Placa aluminio anodizado color e=1,5 mm (material) | 1.15 | 51.060913270629 | 58.72 |
| P30PW110 | u | Piezas especiales/material complementario | 0.43 | 1.0700191382603 | 0.46 |
| P01DW090 | ud | Pequeño material | 0.265 | 0.7100126992195 | 0.19 |
| %0100 | % | Medios auxiliares | 1 % | 81.08 | 0.81 |
|  |  | Total |  |  | 81.89 |

Claves: unión, color, aluminio, plegable, ánodo, chapa, revestimiento, pino, accesorio, superficie, ejecución, marco, círculo, rastrel, pared, fijación

| Medición | Uds. | Largo | Alto | Parcial |
|---|---|---|---|---|
| ** PILARES PLANTA BAJA- SALA USOS MULTIPLES (contorno completo) | 2 | 2.4 | 3 | 14.40 |
| ** PILARES PLANTA BAJA- CORO/ORQUESTA (contorno completo) | 2 | 2.4 | 3 | 14.40 |
| Subtotal |  |  |  | 28.80 |
| Total |  |  |  | 28.8 |

**EFSB22anm** m PERFIL PROTECCIÓN FACHADA Ø40MM ACERO GALVANIZADO CJ16 (12/02/2019)
16.55 m × 22.53 (23.22 con costes indirectos) = 384.29
Perfil tubular para protección de fachada de zinc formado por tubo hueco circular de acero galvanizado de diámetro 40 mm, colocado a 0,60m según indicación en planos, con patas de anclaje a pavimento formadas con tubo de acero galvanizado de diámetro 40 mm colocadas cada 150cm, soldadas a pletina de acero galvanizado de 10x10x0,7cm ancladas a pavimento mediante tacos. Todo el conjunto en acero galvanizado, totalmente colocada., i/montaje y recibido en obra y piezas espexiales, según NTE/FDB-3.

| Código | Ud | Descripción | Rendimiento | Precio | Importe |
|---|---|---|---|---|---|
| O01OA030 | h. | Oficial primera | 0.377 | 18.5 | 6.97 |
| O01OB230 | h | Oficial 1ª pintura | 0.264 | 18.5 | 4.88 |
| P13TT290 | m | Tubo redomdo D=40 mm e=1,5mm | 1.7 | 3.5000626017861 | 5.95 |
| PEAP16bann | kg | Pletina acero S275JR 10x10x0.7cm (material) | 5.3 | 0.8100144878419 | 4.29 |
| %0100 | % | Medios auxiliares | 1 % | 22.09 | 0.22 |
| %PM020 | % | Pequeño material | 1 % | 22.31 | 0.22 |
|  |  | Total |  |  | 22.53 |

| Medición | Uds. | Largo | Parcial |
|---|---|---|---|
| *** CJ16- PROTECCION FACHADA BICICLETEROS | 1 | 0.6 | 0.60 |
|  | 1 | 2.4 | 2.40 |
|  | 1 | 12.95 | 12.95 |
|  | 1 | 0.6 | 0.60 |
| Subtotal |  |  | 16.55 |
| Total |  |  | 16.55 |

**E15VPB020nmñ** ud PUERTA ABATIBLE PLETINA 50X10MM C/BASTIDOR A.GALV 2H 4,72X2,15M CJ17 (12/02/2019)
1 ud × 1777.21 (1831.95 con costes indirectos) = 1831.95
Suministro y colocación de carpintería metálica de acero galvanizado en puertas de cancelas abatibles de dos hojas simétricas de dimensiones totales 4,72x2,15m, según memoria de cerrajeria, realizadas con bastidor perimetral de tubo de acero galvanizado 60.20.2. en montantes verticales y travesaños superior e inferior, con entrepaño interior realizado con perfiles de pletinas verticales de ancho variable entre 100y 50mm y espesor 8mm colocadas cada 10cm a eje de pletina y diagonal arriostrando las pletinas de diámetro 20mm, según diseño en planos, pilastra bisagra de tubo de acero en transición de valla y cancela de dimensiones 300x60x2. Todo el conjunto en acero galvanizado, Incluso carril-guía de acero empotrado en pavimento y rodamientos en extremo de hoja, herrajes de seguridad y cierre según plan de amaestramiento, mecanizado de tubos para herrajes y cerraduras , carriles, rodamientos, guías, topes y cierres, recibido del cerco, ajustado de las hojas, fijación de herrajes y nivelado y ajuste final, totalmente montada con p.p. de medios auxiliares. Medida sobre superficie de hueco.

| Código | Ud | Descripción | Rendimiento | Precio | Importe |
|---|---|---|---|---|---|
| O01OB130 | h | Oficial 1ª cerrajero | 1.177 | 18.5 | 21.77 |
| O01OB140 | h | Ayudante cerrajero | 1.177 | 16 | 18.83 |
| P13VT020nm | u | Puerta abat 2H. pletina 60x10mm galv. 5,12x2,15m | 1 | 1553.6177878597 | 1553.62 |
| E07RE070 | m2 | RECIBIDO CANCELA EXTERIOR MORTERO | 11 | 14.24 | 156.64 |
| %0100 | % | Medios auxiliares | 1 % | 1750.86 | 17.51 |
| %PM01 | % | Pequeño material | 0.5 % | 1768.37 | 8.84 |
|  |  | Total |  |  | 1777.21 |

Claves: barrote, hoja, cerramiento, columna, bastidor, tubo, acero, exterior, abatible, fijación, lámina, caliente, montaje, elaboración, galvanizar, inmersión, colgar, seguridad, taller, ajustar, puerta

| Medición | Uds. | Parcial |
|---|---|---|
| Acceso centro seccionamiento | 1 | 1.00 |
| Total |  | 1 |

**E14AEC1aacan** m2 CONTRAVENTANA BASTIDOR + ZINC. 1 H. 86x180mm (18/11/2020)
1.55 m2 × 154.71 (159.48 con costes indirectos) = 247.19
Contraventana plegable de dimensiones 0,90x1,50m formada por 2 bastidores de aluminio anodizado de dimensiones 40.40mm revestido de chapa de zinc perforada con una perforación del 38% en acabado natural Azengar, de las mismas características que la fachada, sujeta a cerramiento mediante bisagradas y sujección de ambos bastidores mediante bisagras que permitan su pliegue. Conjunto completamente terminado incluso, guías, accesorios y herrajes de colgar y de seguridad, instalada y ajustada, incluso con p.p. de medios auxiliares.

| Código | Ud | Descripción | Rendimiento | Precio | Importe |
|---|---|---|---|---|---|
| O01OB130 | h | Oficial 1ª cerrajero | 0.282 | 18.5 | 5.22 |
| O01OB140 | h | Ayudante cerrajero | 0.141 | 16 | 2.26 |
| P12A85aacan | m2 | Contraventana zinc perforado c/bastidor aluminio (material) | 1 | 141.21252571378 | 141.21 |
| %010 | % | Medios auxiliares | 1 % | 148.69 | 1.49 |
| %PM020 | % | Pequeño material | 1 % | 150.18 | 1.50 |
| %0200A | % | Andamios | 2 % | 151.68 | 3.03 |
|  |  | Total |  |  | 154.71 |

| Medición | Uds. | Largo | Alto | Parcial |
|---|---|---|---|---|
| VENTANA TIPO VE01 | 1 | 0.86 | 1.8 | 1.55 |
| Total |  |  |  | 1.55 |

## 12 PLAN DE CIERRE (18/11/2020)
Importe: 71382.05
Relación comercial: ADMON: Conselleria, 71381.03, Alicante, 71382.41, Andalucía, 71382.65, Aragón, 71383.31, Asturias, 71384.57, Baleares, 71382.05, Canarias, 71381.63, Cantabria, 71382.23, Castellón, Castilla - La Manc, 71381.45, Castilla y León, 71382.29, Cataluña, 71383.91, Comunitat Valencia, Extremadura, Galicia, 71382.17, Madrid (Comunidad, 71384.39, Murcia (Región), 71382.11, Navarra (Comunidad, País Vasco, 71385.11, Rioja, La, 71383.13, Valencia

**1.ll** Ud. GRUPO 1
2 Ud. × 841.52 (867.44 con costes indirectos) = 1734.88
Grupo de herrajes para VÍA DE EVACUACIÓN DE 2H. PÚBLICO Formado por:
2,00 u Dispositivo antipánico serie Universal de embutir, para salidas de emergencia en vías de evacuación. Soportes estrechos de 208 x 39 mm, reversible. Certificado por AENOR según UNE-EN 1125, aplicable a puertas cortafuego. Acabado de soportes en satinado y barra horizontal en inoxidable. TESA Ref.1970908SI o equivalente.
1,00 u Media manilla Sena con bocallave para accionamiento exterior de barras de embutir con cerradura CF60. Con placa larga de 44 x 215 mm. Acabado en acero inoxidable AISI 316. TESA Ref.SDF92EXIS16 o equivalente.
1,00 u Barras verticales de puntos alto y bajo para contracerradura serie CF32 y CF3300. Altura máxima de puerta 2100 mm. TESA Ref.BARVECF32 o equivalente.
1,00 u Contracerradura de embutir serie CF-32 para hoja pasiva en puertas cortafuego de 2 hojas, en combinación con cerraduras serie CF-60. Distancia de entrada de 65 mm. Componentes de acero y acabado del frente en acero inoxidable. Certificada según norma UNE-EN 12209:2004. TESA Ref.CF320SR9ICE o equivalente.
1,00 u Mecanismo de bloqueo del punto de cierre alto y bajo en falleba de contracerradura CF32. TESA Ref.RETFAC32 o equivalente.
1,00 u Cerradura cortafuego serie CF60 de embutir antipático con llave, sólo picaporte para puertas RF con dispositivos antipánico de embutir. Picaporte de acero sinterizado regulable. Reversible, Distancia entre ejes de 72mm y entrada de 65mm. Certificada según norma UNE-EN 12209:2004. Acabado en acero inoxidable. TESA Ref.CF6TRSR9ICE o equivalente.
1,00 u Cilindro de alta seguridad PATENTADO, sistema TESA TX80 de perfil europeo medio de 45x10mm. Con llave plana reversible de alpaca e incopiable. Excéntrica de radio 15mm. Sistema Antibump con protección antitaladro y 8 pitones activos antiganzúa. Alta capacidad de Amaestramiento multiperfil. Certificado según norma EN 1303. Acabado Níquel. TESA Ref.TX854510N o equivalente.
1,00 u Incremento por amaestramiento de grupos, sistema TESA TX80. Con Gran Maestra y sub- maestras llave propia por código. Numero de llaves a definir en Plan de Amaestramiento en obra. Incluida numeración estándar de cilindro y llave, otros consultar. TESA Ref.REC1TX8G o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble hoja serie ASSA ABLOY DCG461 distancia entre bisagras de 1.250 mm. - 2.800 mm. con coordinador mecanico. Válida para cierrapuertas modelos DC340, DC500 y DC700. Certificado segun norma EN 1158. Color plata. ASSA ABLOY Ref.DCG461----DEV1- o equivalente.
2,00 u Tope de suelo TESA, con taco de caucho, diámetro 45 X 37 mm. Acabado AISI304. TESA Ref.TOPINOXRIS o equivalente.

| Código | Ud | Descripción | Rendimiento | Precio | Importe |
|---|---|---|---|---|---|
| 1.ll-001 | u | Ref.: 1970908SI o equivalente (material) | 2 | 132.68237314428 | 265.36 |
| 1.ll-002 | u | Ref.: SDF92EXIS16 o equivalente (material) | 1 | 25.800461464595 | 25.80 |
| 1.ll-003 | u | Ref.: BARVECF32 o equivalente (material) | 1 | 21.850390814008 | 21.85 |
| 1.ll-004 | u | Ref.: CF320SR9ICE o equivalente (material) | 1 | 35.340632099178 | 35.34 |
| 1.ll-005 | u | Ref.: RETFAC32 o equivalente (material) | 1 | 10.030179398833 | 10.03 |
| 1.ll-006 | u | Ref.: CF6TRSR9ICE o equivalente (material) | 1 | 22.340399578258 | 22.34 |
| 1.ll-007 | u | Ref.: TX854510N o equivalente (material) | 1 | 38.720692554617 | 38.72 |
| 1.ll-008 | u | Ref.: REC1TX8G o equivalente (material) | 1 | 21.050376505028 | 21.05 |
| 1.ll-009 | u | Ref.: DC500-----DEV1- o equivalente (material) | 2 | 101.93182314287 | 203.86 |
| 1.ll-010 | u | Ref.: DCG461----DEV1- o equivalente (material) | 1 | 181.55324724408 | 181.55 |
| 1.ll-011 | u | Ref.: TOPINOXRIS o equivalente (material) | 2 | 7.8101396914142 | 15.62 |
|  |  | Total |  |  | 841.52 |

| Medición | Uds. | Parcial |
|---|---|---|
| BAJA | 2 | 2.00 |
| Total |  | 2 |

**1B.ll** Ud. GRUPO 1B
8 Ud. × 993.52 (1024.12 con costes indirectos) = 8192.96
Grupo de herrajes para VÍA DE EVACUACIÓN DE 2H RET.ABIERTAS. OFICINA. (RETENCIONES EN GUIAS) Formado por:
2,00 u Dispositivo antipánico serie Universal de embutir, para salidas de emergencia en vías de evacuación. Soportes estrechos de 208 x 39 mm, reversible. Certificado por AENOR según UNE-EN 1125, aplicable a puertas cortafuego. Acabado de soportes en satinado y barra horizontal en inoxidable. TESA Ref.1970908SI o equivalente.
1,00 u Media manilla Sena con bocallave para accionamiento exterior de barras de embutir con cerradura CF60. Con placa larga de 44 x 215 mm. Acabado en acero inoxidable AISI 316. TESA Ref.SDF92EXIS16 o equivalente.
1,00 u Barras verticales de puntos alto y bajo para contracerradura serie CF32 y CF3300. Altura máxima de puerta 2100 mm. TESA Ref.BARVECF32 o equivalente.
1,00 u Contracerradura de embutir serie CF-32 para hoja pasiva en puertas cortafuego de 2 hojas, en combinación con cerraduras serie CF-60. Distancia de entrada de 65 mm. Componentes de acero y acabado del frente en acero inoxidable. Certificada según norma UNE-EN 12209:2004. TESA Ref.CF320SR9ICE o equivalente.
1,00 u Mecanismo de bloqueo del punto de cierre alto y bajo en falleba de contracerradura CF32. TESA Ref.RETFAC32 o equivalente.
1,00 u Cerradura cortafuego serie CF60 de embutir antipático con llave, sólo picaporte para puertas RF con dispositivos antipánico de embutir. Picaporte de acero sinterizado regulable. Reversible, Distancia entre ejes de 72mm y entrada de 65mm. Certificada según norma UNE-EN 12209:2004. Acabado en acero inoxidable. TESA Ref.CF6TRSR9ICE o equivalente.
1,00 u Cilindro de alta seguridad PATENTADO, sistema TESA TX80 de perfil europeo medio de 45x10mm. Con llave plana reversible de alpaca e incopiable. Excéntrica de radio 15mm. Sistema Antibump con protección antitaladro y 8 pitones activos antiganzúa. Alta capacidad de Amaestramiento multiperfil. Certificado según norma EN 1303. Acabado Níquel. TESA Ref.TX854510N o equivalente.
1,00 u Incremento por amaestramiento de grupos, sistema TESA TX80. Con Gran Maestra y sub- maestras llave propia por código. Numero de llaves a definir en Plan de Amaestramiento en obra. Incluida numeración estándar de cilindro y llave, otros consultar. TESA Ref.REC1TX8G o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble serie ASSA ABLOY DCG464 hoja distancia entre bisagras de 1.250 mm. - 2.800 mm. con coordinador mecanico y 1 dispositivo de retencion electromecanico. Válida para cierrapuertas modelos DC340, DC500 y DC700. Retencion entre 70° y 130° en hoja pasiva. Alimentacion 24 V DC. Certificado segun norma EN 1158 y EN 1155. Color plata. ASSA ABLOY Ref.DCG464----DEV1- o equivalente.
2,00 u Tope de suelo TESA, con taco de caucho, diámetro 45 X 37 mm. Acabado AISI304. TESA Ref.TOPINOXRIS o equivalente.

| Código | Ud | Descripción | Rendimiento | Precio | Importe |
|---|---|---|---|---|---|
| 1B.ll-001 | u | Ref.: 1970908SI o equivalente (material) | 2 | 132.68237314428 | 265.36 |
| 1B.ll-002 | u | Ref.: SDF92EXIS16 o equivalente (material) | 1 | 25.800461464595 | 25.80 |
| 1B.ll-003 | u | Ref.: BARVECF32 o equivalente (material) | 1 | 21.850390814008 | 21.85 |
| 1B.ll-004 | u | Ref.: CF320SR9ICE o equivalente (material) | 1 | 35.340632099178 | 35.34 |
| 1B.ll-005 | u | Ref.: RETFAC32 o equivalente (material) | 1 | 10.030179398833 | 10.03 |
| 1B.ll-006 | u | Ref.: CF6TRSR9ICE o equivalente (material) | 1 | 22.340399578258 | 22.34 |
| 1B.ll-007 | u | Ref.: TX854510N o equivalente (material) | 1 | 38.720692554617 | 38.72 |
| 1B.ll-008 | u | Ref.: REC1TX8G o equivalente (material) | 1 | 21.050376505028 | 21.05 |
| 1B.ll-009 | u | Ref.: DC500-----DEV1- o equivalente (material) | 2 | 101.93182314287 | 203.86 |
| 1B.ll-010 | u | Ref.: DCG464----DEV1- o equivalente (material) | 1 | 333.54596577136 | 333.55 |
| 1B.ll-011 | u | Ref.: TOPINOXRIS o equivalente (material) | 2 | 7.8101396914142 | 15.62 |
|  |  | Total |  |  | 993.52 |

| Medición | Uds. | Parcial |
|---|---|---|
| BAJA | 4 | 4.00 |
| ENTREPLANTA | 2 | 2.00 |
| P1 | 2 | 2.00 |
| Subtotal |  | 8.00 |
| Total |  | 8 |

**2B.ll** Ud. GRUPO 2B
1 Ud. × 930.65 (959.31 con costes indirectos) = 959.31
Grupo de herrajes para VÍA DE EVACUACIÓN DE 2H RET. ABIERTAS CON CONTACTO MAGNÉTICO (RETENCIONES EN GUÍAS AÉREAS) Formado por:
2,00 u Dispositivo antipánico serie Universal de embutir, para salidas de emergencia en vías de evacuación. Soportes estrechos de 208 x 39 mm, reversible. Certificado por AENOR según UNE-EN 1125, aplicable a puertas cortafuego. Acabado de soportes y barra horizontal en negro. TESA Ref.1970908NN o equivalente.
1,00 u Media manilla Sena con bocallave para accionamiento exterior de barras de embutir con cerradura CF60. Con placa larga de 44 x 215 mm. Acabado en acero inoxidable AISI 316. TESA Ref.SDF92EXIS16 o equivalente.
1,00 u Barras verticales de puntos alto y bajo para contracerradura serie CF32 y CF3300. Altura máxima de puerta 2100 mm. TESA Ref.BARVECF32 o equivalente.
1,00 u Contracerradura de embutir serie CF-32 para hoja pasiva en puertas cortafuego de 2 hojas, en combinación con cerraduras serie CF-60. Distancia de entrada de 65 mm. Componentes de acero y acabado del frente en acero inoxidable. Certificada según norma UNE-EN 12209:2004. TESA Ref.CF320SR9ICE o equivalente.
1,00 u Cerradura cortafuego serie CF60 de embutir antipático con llave, sólo picaporte para puertas RF con dispositivos antipánico de embutir. Picaporte de acero sinterizado regulable. Reversible, Distancia entre ejes de 72mm y entrada de 65mm. Certificada según norma UNE-EN 12209:2004. Acabado en acero inoxidable. TESA Ref.CF6TRSR9ICE o equivalente.
1,00 u Disparador para punto alto, asegura que dispara el bulón al cerrarse la puerta, mediante un correcto guiado del bulón superior, de forma que ante una situación de sobrecarga, el rozamiento sea minimo y soporte esfuerzos que cumplan con lo especificado en la norma EN1125. TESA Ref.RETCF32 o equivalente.
2,00 u Detector de estado de puerta cerrada/abierta, tipo de contacto NA / NC. 3 cables de 6m de longitud, protección IP67. Dimensiones: diametro 8 x31. Color blanco. Effeff Ref.10295-6------10 o equivalente.
2,00 u Accesorio para detectores de estado para montaje sobre materiales ferromagnético, dimensión: diametro 19,8,x11,65. Color blanco. Effeff Ref.10296--------10 o equivalente.
1,00 u Cilindro de alta seguridad PATENTADO, sistema TESA TX80 de perfil europeo medio de 45x10mm. Con llave plana reversible de alpaca e incopiable. Excéntrica de radio 15mm. Sistema Antibump con protección antitaladro y 8 pitones activos antiganzúa. Alta capacidad de Amaestramiento multiperfil. Certificado según norma EN 1303. Acabado Níquel. TESA Ref.TX854510N o equivalente.
1,00 u Incremento por amaestramiento de grupos, sistema TESA TX80. Con Gran Maestra y sub- maestras llave propia por código. Numero de llaves a definir en Plan de Amaestramiento en obra. Incluida numeración estándar de cilindro y llave, otros consultar. TESA Ref.REC1TX8G o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble serie ASSA ABLOY DCG464 hoja distancia entre bisagras de 1.250 mm. - 2.800 mm. con coordinador mecanico y 1 dispositivo de retencion electromecanico. Válida para cierrapuertas modelos DC340, DC500 y DC700. Retencion entre 70° y 130° en hoja pasiva. Alimentacion 24 V DC. Certificado segun norma EN 1158 y EN 1155. Color plata. ASSA ABLOY Ref.DCG464----DEV1- o equivalente.
2,00 u Tope de suelo TESA, con taco de caucho, diámetro 45 X 37 mm. Acabado AISI304. TESA Ref.TOPINOXRIS o equivalente.

| Código | Ud | Descripción | Rendimiento | Precio | Importe |
|---|---|---|---|---|---|
| 2B.ll-001 | u | Ref.: 1970908NN o equivalente (material) | 2 | 70.311257580452 | 140.62 |
| 2B.ll-002 | u | Ref.: SDF92EXIS16 o equivalente (material) | 1 | 25.800461464595 | 25.80 |
| 2B.ll-003 | u | Ref.: BARVECF32 o equivalente (material) | 1 | 21.850390814008 | 21.85 |
| 2B.ll-004 | u | Ref.: CF320SR9ICE o equivalente (material) | 1 | 35.340632099178 | 35.34 |
| 2B.ll-005 | u | Ref.: CF6TRSR9ICE o equivalente (material) | 1 | 22.340399578258 | 22.34 |
| 2B.ll-006 | u | Ref.: RETCF32 o equivalente (material) | 1 | 9.9401777890726 | 9.94 |
| 2B.ll-007 | u | Ref.: 10295-6------10 o equivalente (material) | 2 | 26.720477919922 | 53.44 |
| 2B.ll-008 | u | Ref.: 10296--------10 o equivalente (material) | 2 | 4.2600761953168 | 8.52 |
| 2B.ll-009 | u | Ref.: TX854510N o equivalente (material) | 1 | 38.720692554617 | 38.72 |
| 2B.ll-010 | u | Ref.: REC1TX8G o equivalente (material) | 1 | 21.050376505028 | 21.05 |
| 2B.ll-011 | u | Ref.: DC500-----DEV1- o equivalente (material) | 2 | 101.93182314287 | 203.86 |
| 2B.ll-012 | u | Ref.: DCG464----DEV1- o equivalente (material) | 1 | 333.54596577136 | 333.55 |
| 2B.ll-013 | u | Ref.: TOPINOXRIS o equivalente (material) | 2 | 7.8101396914142 | 15.62 |
|  |  | Total |  |  | 930.65 |

| Medición | Uds. | Parcial |
|---|---|---|
| BAJA | 1 | 1.00 |
| Total |  | 1 |

**4.ll** Ud. GRUPO 4
4 Ud. × 230.01 (237.09 con costes indirectos) = 948.36
Grupo de herrajes para VÍA DE EVACUACIÓN DE 1H. Formado por:
1,00 u Dispositivo antipánico serie Universal de embutir, para salidas de emergencia en vías de evacuación. Soportes estrechos de 208 x 39 mm, reversible. Certificado por AENOR según UNE-EN 1125, aplicable a puertas cortafuego. Acabado de soportes y barra horizontal en negro. TESA Ref.1970908NN o equivalente.
1,00 u Media manilla Sena con bocallave para accionamiento exterior de barras de embutir con cerradura CF60. Con placa larga de 44 x 215 mm. Acabado en acero inoxidable AISI 316. TESA Ref.SDF92EXIS16 o equivalente.
1,00 u Cerradura cortafuego serie CF60 de embutir antipático con llave, sólo picaporte para puertas RF con dispositivos antipánico de embutir. Picaporte de acero sinterizado regulable. Reversible, Distancia entre ejes de 72mm y entrada de 65mm. Certificada según norma UNE-EN 12209:2004. Acabado en acero inoxidable. TESA Ref.CF6TRSR9ICE o equivalente.
1,00 u Cilindro de alta seguridad PATENTADO, sistema TESA TX80 de perfil europeo medio de 45x10mm. Con llave plana reversible de alpaca e incopiable. Excéntrica de radio 15mm. Sistema Antibump con protección antitaladro y 8 pitones activos antiganzúa. Alta capacidad de Amaestramiento multiperfil. Certificado según norma EN 1303. Acabado Níquel. TESA Ref.TX854510N o equivalente.
1,00 u Incremento por amaestramiento de grupos, sistema TESA TX80. Con Gran Maestra y sub- maestras llave propia por código. Numero de llaves a definir en Plan de Amaestramiento en obra. Incluida numeración estándar de cilindro y llave, otros consultar. TESA Ref.REC1TX8G o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Tope de suelo TESA, con taco de caucho, diámetro 45 X 37 mm. Acabado AISI304. TESA Ref.TOPINOXRIS o equivalente.

| Código | Ud | Descripción | Rendimiento | Precio | Importe |
|---|---|---|---|---|---|
| 4.ll-001 | u | Ref.: 1970908NN o equivalente (material) | 1 | 70.311257580452 | 70.31 |
| 4.ll-002 | u | Ref.: SDF92EXIS16 o equivalente (material) | 1 | 25.800461464595 | 25.80 |
| 4.ll-003 | u | Ref.: CF6TRSR9ICE o equivalente (material) | 1 | 22.340399578258 | 22.34 |
| 4.ll-004 | u | Ref.: TX854510N o equivalente (material) | 1 | 38.720692554617 | 38.72 |
| 4.ll-005 | u | Ref.: REC1TX8G o equivalente (material) | 1 | 21.050376505028 | 21.05 |
| 4.ll-006 | u | Ref.: DC140-----DEV1- o equivalente (material) | 1 | 43.980786636158 | 43.98 |
| 4.ll-007 | u | Ref.: TOPINOXRIS o equivalente (material) | 1 | 7.8101396914142 | 7.81 |
|  |  | Total |  |  | 230.01 |

| Medición | Uds. | Parcial |
|---|---|---|
| S1 | 2 | 2.00 |
| S2 | 2 | 2.00 |
| Subtotal |  | 4.00 |
| Total |  | 4 |

**4A.ll** Ud. GRUPO 4A
8 Ud. × 218.65 (225.38 con costes indirectos) = 1803.04
Grupo de herrajes para VÍA DE EVACUACIÓN DE 1H . POMO EXTERIOR Formado por:
1,00 u Dispositivo antipánico serie Universal de embutir, para salidas de emergencia en vías de evacuación. Soportes estrechos de 208 x 39 mm, reversible. Certificado por AENOR según UNE-EN 1125, aplicable a puertas cortafuego. Acabado de soportes y barra horizontal en negro. TESA Ref.1970908NN o equivalente.
1,00 u Pomo tirador fijo para accionamiento exterior de barras de embutir con cerradura CF60. Diámetro del pomo 50 mm y placa larga de 44 x 215 mm. Acabado en acero inoxidable AISI 316. TESA Ref.TTF72UIS16 o equivalente.
1,00 u Cerradura cortafuego serie CF60 de embutir antipático con llave, sólo picaporte para puertas RF con dispositivos antipánico de embutir. Picaporte de acero sinterizado regulable. Reversible, Distancia entre ejes de 72mm y entrada de 65mm. Certificada según norma UNE-EN 12209:2004. Acabado en acero inoxidable. TESA Ref.CF6TRSR9ICE o equivalente.
1,00 u Cilindro de alta seguridad PATENTADO, sistema TESA TX80 de perfil europeo medio de 45x10mm. Con llave plana reversible de alpaca e incopiable. Excéntrica de radio 15mm. Sistema Antibump con protección antitaladro y 8 pitones activos antiganzúa. Alta capacidad de Amaestramiento multiperfil. Certificado según norma EN 1303. Acabado Níquel. TESA Ref.TX854510N o equivalente.
1,00 u Incremento por amaestramiento de grupos, sistema TESA TX80. Con Gran Maestra y sub- maestras llave propia por código. Numero de llaves a definir en Plan de Amaestramiento en obra. Incluida numeración estándar de cilindro y llave, otros consultar. TESA Ref.REC1TX8G o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.

| Código | Ud | Descripción | Rendimiento | Precio | Importe |
|---|---|---|---|---|---|
| 4A.ll-001 | u | Ref.: 1970908NN o equivalente (material) | 1 | 70.311257580452 | 70.31 |
| 4A.ll-002 | u | Ref.: TTF72UIS16 o equivalente (material) | 1 | 22.250397968498 | 22.25 |
| 4A.ll-003 | u | Ref.: CF6TRSR9ICE o equivalente (material) | 1 | 22.340399578258 | 22.34 |
| 4A.ll-004 | u | Ref.: TX854510N o equivalente (material) | 1 | 38.720692554617 | 38.72 |
| 4A.ll-005 | u | Ref.: REC1TX8G o equivalente (material) | 1 | 21.050376505028 | 21.05 |
| 4A.ll-006 | u | Ref.: DC140-----DEV1- o equivalente (material) | 1 | 43.980786636158 | 43.98 |
|  |  | Total |  |  | 218.65 |

| Medición | Uds. | Parcial |
|---|---|---|
| BAJA | 3 | 3.00 |
| S1 | 3 | 3.00 |
| S2 | 2 | 2.00 |
| Subtotal |  | 8.00 |
| Total |  | 8 |

**5.ll** Ud. GRUPO 5
1 Ud. × 622.05 (641.21 con costes indirectos) = 641.21
Grupo de herrajes para PUERTA EI DE 2H. PÚBLICO. Formado por:
1,00 u Cerradura cortafuego serie CF60 de embutir antipático con llave, sólo picaporte para puertas RF con apertura hacia el interior. Picaporte de acero sinterizado regulable. Reversible, Distancia entre ejes de 72mm y entrada de 65mm. Certificada según norma UNE-EN 12209:2004. Acabado en acero inoxidable TESA Ref.CF6IRSR9ICE o equivalente.
1,00 u Doble cuadradillo roscado giratorio de 9 a 8 mm. Para aplicar con cerraduras de doble nueca. TESA Ref.CDCF60MAK o equivalente.
1,00 u Contracerradura de embutir serie CF-32 para hoja pasiva en puertas cortafuego de 2 hojas, en combinación con cerraduras serie CF-60. Distancia de entrada de 65 mm. Dos modos de funcionamiento manual por tirador en el frente de la cerradura y antipanico. Componentes de acero y acabado del frente en acero inoxidable. Marcado del fente CE s/EN1125. TESA Ref.CF322EN1SR9ICE o equivalente.
1,00 u Disparador para punto alto, asegura que dispara el bulón al cerrarse la puerta, mediante un correcto guiado del bulón superior, de forma que ante una situación de sobrecarga, el rozamiento sea minimo y soporte esfuerzos que cumplan con lo especificado en la norma EN1125. TESA Ref.RETCF32 o equivalente.
1,00 u Juego de fallebas de diametro 8, con rosca en las puntas de M8x1 H4 (mayor ajuste), incluye junta anti-giro que evita que la falleba se desenrosque. Bulones con tratamiento carbonitrurado para una mayor dureza superficial para evitar desgastes y cumplir con la norma EN1125. Cerraderos de punto alto y bajo. Altura máxima de puerta 2100 mm. TESA Ref.BARVECF32CE o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble hoja serie ASSA ABLOY DCG461 distancia entre bisagras de 1.250 mm. - 2.800 mm. con coordinador mecanico. Válida para cierrapuertas modelos DC340, DC500 y DC700. Certificado segun norma EN 1158. Color plata. ASSA ABLOY Ref.DCG461----DEV1- o equivalente.
2,00 u Tope de suelo TESA, con taco de caucho, diámetro 45 X 37 mm. Acabado AISI304. TESA Ref.TOPINOXRIS o equivalente.

| Código | Ud | Descripción | Rendimiento | Precio | Importe |
|---|---|---|---|---|---|
| 5.ll-001 | u | Ref.: CF6IRSR9ICE o equivalente (material) | 1 | 35.4406338878 | 35.44 |
| 5.ll-002 | u | Ref.: CDCF60MAK o equivalente (material) | 1 | 3.5700638538219 | 3.57 |
| 5.ll-003 | u | Ref.: CF322EN1SR9ICE o equivalente (material) | 1 | 33.590600798285 | 33.59 |
| 5.ll-004 | u | Ref.: RETCF32 o equivalente (material) | 1 | 9.9401777890726 | 9.94 |
| 5.ll-005 | u | Ref.: BARVECF32CE o equivalente (material) | 1 | 19.650351464314 | 19.65 |
| 5.ll-006 | u | Ref.: TX854545N o equivalente (material) | 1 | 54.690978197624 | 54.69 |
| 5.ll-007 | u | Ref.: REC1TX8G o equivalente (material) | 1 | 21.050376505028 | 21.05 |
| 5.ll-008 | u | Ref.: MS0C872IS16 o equivalente (material) | 1 | 43.090770717419 | 43.09 |
| 5.ll-009 | u | Ref.: DC500-----DEV1- o equivalente (material) | 2 | 101.93182314287 | 203.86 |
| 5.ll-010 | u | Ref.: DCG461----DEV1- o equivalente (material) | 1 | 181.55324724408 | 181.55 |
| 5.ll-011 | u | Ref.: TOPINOXRIS o equivalente (material) | 2 | 7.8101396914142 | 15.62 |
|  |  | Total |  |  | 622.05 |

| Medición | Uds. | Parcial |
|---|---|---|
| BAJA | 1 | 1.00 |
| Total |  | 1 |

**5D.ll** Ud. GRUPO 5D
1 Ud. × 774.05 (797.89 con costes indirectos) = 797.89
Grupo de herrajes para PUERTA EI DE 2H RET.ABIERTAS. RETENCIONES EN GUÍAS AÉREAS) Formado por:
1,00 u Cerradura cortafuego serie CF60 de embutir antipático con llave, sólo picaporte para puertas RF con apertura hacia el interior. Picaporte de acero sinterizado regulable. Reversible, Distancia entre ejes de 72mm y entrada de 65mm. Certificada según norma UNE-EN 12209:2004. Acabado en acero inoxidable TESA Ref.CF6IRSR9ICE o equivalente.
1,00 u Doble cuadradillo roscado giratorio de 9 a 8 mm. Para aplicar con cerraduras de doble nueca. TESA Ref.CDCF60MAK o equivalente.
1,00 u Contracerradura de embutir serie CF-32 para hoja pasiva en puertas cortafuego de 2 hojas, en combinación con cerraduras serie CF-60. Distancia de entrada de 65 mm. Dos modos de funcionamiento manual por tirador en el frente de la cerradura y antipanico. Componentes de acero y acabado del frente en acero inoxidable. Marcado del fente CE s/EN1125. TESA Ref.CF322EN1SR9ICE o equivalente.
1,00 u Disparador para punto alto, asegura que dispara el bulón al cerrarse la puerta, mediante un correcto guiado del bulón superior, de forma que ante una situación de sobrecarga, el rozamiento sea minimo y soporte esfuerzos que cumplan con lo especificado en la norma EN1125. TESA Ref.RETCF32 o equivalente.
1,00 u Juego de fallebas de diametro 8, con rosca en las puntas de M8x1 H4 (mayor ajuste), incluye junta anti-giro que evita que la falleba se desenrosque. Bulones con tratamiento carbonitrurado para una mayor dureza superficial para evitar desgastes y cumplir con la norma EN1125. Cerraderos de punto alto y bajo. Altura máxima de puerta 2100 mm. TESA Ref.BARVECF32CE o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble serie ASSA ABLOY DCG464 hoja distancia entre bisagras de 1.250 mm. - 2.800 mm. con coordinador mecanico y 1 dispositivo de retencion electromecanico. Válida para cierrapuertas modelos DC340, DC500 y DC700. Retencion entre 70° y 130° en hoja pasiva. Alimentacion 24 V DC. Certificado segun norma EN 1158 y EN 1155. Color plata. ASSA ABLOY Ref.DCG464----DEV1- o equivalente.
2,00 u Tope de suelo TESA, con taco de caucho, diámetro 45 X 37 mm. Acabado AISI304. TESA Ref.TOPINOXRIS o equivalente.

| Código | Ud | Descripción | Rendimiento | Precio | Importe |
|---|---|---|---|---|---|
| 5D.ll-001 | u | Ref.: CF6IRSR9ICE o equivalente (material) | 1 | 35.4406338878 | 35.44 |
| 5D.ll-002 | u | Ref.: CDCF60MAK o equivalente (material) | 1 | 3.5700638538219 | 3.57 |
| 5D.ll-003 | u | Ref.: CF322EN1SR9ICE o equivalente (material) | 1 | 33.590600798285 | 33.59 |
| 5D.ll-004 | u | Ref.: RETCF32 o equivalente (material) | 1 | 9.9401777890726 | 9.94 |
| 5D.ll-005 | u | Ref.: BARVECF32CE o equivalente (material) | 1 | 19.650351464314 | 19.65 |
| 5D.ll-006 | u | Ref.: TX854545N o equivalente (material) | 1 | 54.690978197624 | 54.69 |
| 5D.ll-007 | u | Ref.: REC1TX8G o equivalente (material) | 1 | 21.050376505028 | 21.05 |
| 5D.ll-008 | u | Ref.: MS0C872IS16 o equivalente (material) | 1 | 43.090770717419 | 43.09 |
| 5D.ll-009 | u | Ref.: DC500-----DEV1- o equivalente (material) | 2 | 101.93182314287 | 203.86 |
| 5D.ll-010 | u | Ref.: DCG464----DEV1- o equivalente (material) | 1 | 333.54596577136 | 333.55 |
| 5D.ll-011 | u | Ref.: TOPINOXRIS o equivalente (material) | 2 | 7.8101396914142 | 15.62 |
|  |  | Total |  |  | 774.05 |

| Medición | Uds. | Parcial |
|---|---|---|
| S1 | 1 | 1.00 |
| Total |  | 1 |

**6.ll** Ud. GRUPO 6
18 Ud. × 345.11 (355.74 con costes indirectos) = 6403.32
Grupo de herrajes para PUERTA EI DE 2H. Formado por:
1,00 u Cerradura cortafuego serie CF60 de embutir antipático con llave, sólo picaporte para puertas RF con apertura hacia el interior. Picaporte de acero sinterizado regulable. Reversible, Distancia entre ejes de 72mm y entrada de 65mm. Certificada según norma UNE-EN 12209:2004. Acabado en acero inoxidable TESA Ref.CF6IRSR9ICE o equivalente.
1,00 u Doble cuadradillo roscado giratorio de 9 a 8 mm. Para aplicar con cerraduras de doble nueca. TESA Ref.CDCF60MAK o equivalente.
1,00 u Contracerradura de embutir serie CF-32 para hoja pasiva en puertas cortafuego de 2 hojas, en combinación con cerraduras serie CF-60. Distancia de entrada de 65 mm. Dos modos de funcionamiento manual por tirador en el frente de la cerradura y antipanico. Componentes de acero y acabado del frente en acero inoxidable. Marcado del fente CE s/EN1125. TESA Ref.CF322EN1SR9ICE o equivalente.
1,00 u Disparador para punto alto, asegura que dispara el bulón al cerrarse la puerta, mediante un correcto guiado del bulón superior, de forma que ante una situación de sobrecarga, el rozamiento sea minimo y soporte esfuerzos que cumplan con lo especificado en la norma EN1125. TESA Ref.RETCF32 o equivalente.
1,00 u Juego de fallebas de diametro 8, con rosca en las puntas de M8x1 H4 (mayor ajuste), incluye junta anti-giro que evita que la falleba se desenrosque. Bulones con tratamiento carbonitrurado para una mayor dureza superficial para evitar desgastes y cumplir con la norma EN1125. Cerraderos de punto alto y bajo. Altura máxima de puerta 2100 mm. TESA Ref.BARVECF32CE o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
2,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Selector de cierre para puerta de doble hoja en acero galvanizado. Para puertas de hasta 1.60m de ancho de hoja. TESA Ref.SELTELCIER o equivalente.
1,00 u Tope de suelo TESA, con taco de caucho, diámetro 45 X 37 mm. Acabado AISI304. TESA Ref.TOPINOXRIS o equivalente.

| Código | Ud | Descripción | Rendimiento | Precio | Importe |
|---|---|---|---|---|---|
| 6.ll-001 | u | Ref.: CF6IRSR9ICE o equivalente (material) | 1 | 35.4406338878 | 35.44 |
| 6.ll-002 | u | Ref.: CDCF60MAK o equivalente (material) | 1 | 3.5700638538219 | 3.57 |
| 6.ll-003 | u | Ref.: CF322EN1SR9ICE o equivalente (material) | 1 | 33.590600798285 | 33.59 |
| 6.ll-004 | u | Ref.: RETCF32 o equivalente (material) | 1 | 9.9401777890726 | 9.94 |
| 6.ll-005 | u | Ref.: BARVECF32CE o equivalente (material) | 1 | 19.650351464314 | 19.65 |
| 6.ll-006 | u | Ref.: TX854545N o equivalente (material) | 1 | 54.690978197624 | 54.69 |
| 6.ll-007 | u | Ref.: REC1TX8G o equivalente (material) | 1 | 21.050376505028 | 21.05 |
| 6.ll-008 | u | Ref.: MS0C872IS16 o equivalente (material) | 1 | 43.090770717419 | 43.09 |
| 6.ll-009 | u | Ref.: DC140-----DEV1- o equivalente (material) | 2 | 43.980786636158 | 87.96 |
| 6.ll-010 | u | Ref.: SELTELCIER o equivalente (material) | 1 | 28.320506537881 | 28.32 |
| 6.ll-011 | u | Ref.: TOPINOXRIS o equivalente (material) | 1 | 7.8101396914142 | 7.81 |
|  |  | Total |  |  | 345.11 |

| Medición | Uds. | Parcial |
|---|---|---|
| BAJA | 2 | 2.00 |
| BAJOCUBIERTA | 1 | 1.00 |
| S1 | 13 | 13.00 |
| S2 | 2 | 2.00 |
| Subtotal |  | 18.00 |
| Total |  | 18 |

**6C.ll** Ud. GRUPO 6C
2 Ud. × 330.75 (340.94 con costes indirectos) = 681.88
Grupo de herrajes para PUERTA EI DE 2H.POMO EXTERIOR Formado por:
1,00 u Cerradura cortafuego serie CF60 de embutir antipático con llave, sólo picaporte para puertas RF. Picaporte de acero sinterizado regulable. Reversible, Distancia entre ejes de 72mm y entrada de 65mm. Certificada según norma UNE-EN 12209:2004. Acabado en acero inoxidable. TESA Ref.CF6900R9ICE o equivalente.
1,00 u Contracerradura de embutir serie CF-32 para hoja pasiva en puertas cortafuego de 2 hojas, en combinación con cerraduras serie CF-60. Distancia de entrada de 65 mm. Dos modos de funcionamiento manual por tirador en el frente de la cerradura y antipanico. Componentes de acero y acabado del frente en acero inoxidable. Marcado del fente CE s/EN1125. TESA Ref.CF322EN1SR9ICE o equivalente.
1,00 u Disparador para punto alto, asegura que dispara el bulón al cerrarse la puerta, mediante un correcto guiado del bulón superior, de forma que ante una situación de sobrecarga, el rozamiento sea minimo y soporte esfuerzos que cumplan con lo especificado en la norma EN1125. TESA Ref.RETCF32 o equivalente.
1,00 u Juego de fallebas de diametro 8, con rosca en las puntas de M8x1 H4 (mayor ajuste), incluye junta anti-giro que evita que la falleba se desenrosque. Bulones con tratamiento carbonitrurado para una mayor dureza superficial para evitar desgastes y cumplir con la norma EN1125. Cerraderos de punto alto y bajo. Altura máxima de puerta 2100 mm. TESA Ref.BARVECF32CE o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Conjunto de manilla y tirador derecha serie Sena sobre placa cuadrada de 180x180 con bocallave. Distancia entre ejes 72mm. Con muelle de recuperación protegido a la corrosión. Resistencia a la corrosión según norma UNE-EN 1670. Acabado en acero inoxidable AISI 316. TESA Ref.MSTCD872IS16 o equivalente.
2,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Selector de cierre para puerta de doble hoja en acero galvanizado. Para puertas de hasta 1.60m de ancho de hoja. TESA Ref.SELTELCIER o equivalente.
2,00 u Tope de suelo TESA, con taco de caucho, diámetro 45 X 37 mm. Acabado AISI304. TESA Ref.TOPINOXRIS o equivalente.

| Código | Ud | Descripción | Rendimiento | Precio | Importe |
|---|---|---|---|---|---|
| 6C.ll-001 | u | Ref.: CF6900R9ICE o equivalente (material) | 1 | 16.840301204022 | 16.84 |
| 6C.ll-002 | u | Ref.: CF322EN1SR9ICE o equivalente (material) | 1 | 33.590600798285 | 33.59 |
| 6C.ll-003 | u | Ref.: RETCF32 o equivalente (material) | 1 | 9.9401777890726 | 9.94 |
| 6C.ll-004 | u | Ref.: BARVECF32CE o equivalente (material) | 1 | 19.650351464314 | 19.65 |
| 6C.ll-005 | u | Ref.: TX854545N o equivalente (material) | 1 | 54.690978197624 | 54.69 |
| 6C.ll-006 | u | Ref.: REC1TX8G o equivalente (material) | 1 | 21.050376505028 | 21.05 |
| 6C.ll-007 | u | Ref.: MSTCD872IS16 o equivalente (material) | 1 | 43.090770717419 | 43.09 |
| 6C.ll-008 | u | Ref.: DC140-----DEV1- o equivalente (material) | 2 | 43.980786636158 | 87.96 |
| 6C.ll-009 | u | Ref.: SELTELCIER o equivalente (material) | 1 | 28.320506537881 | 28.32 |
| 6C.ll-010 | u | Ref.: TOPINOXRIS o equivalente (material) | 2 | 7.8101396914142 | 15.62 |
|  |  | Total |  |  | 330.75 |

| Medición | Uds. | Parcial |
|---|---|---|
| S1 | 1 | 1.00 |
| S2 | 1 | 1.00 |
| Subtotal |  | 2.00 |
| Total |  | 2 |

**8.ll** Ud. GRUPO 8
12 Ud. × 209.63 (216.09 con costes indirectos) = 2593.08
Grupo de herrajes para PUERTA EI DE 1H. Formado por:
1,00 u Cerradura cortafuego serie CF60 de embutir antipático con llave, sólo picaporte para puertas RF con apertura hacia el interior. Picaporte de acero sinterizado regulable. Reversible, Distancia entre ejes de 72mm y entrada de 65mm. Certificada según norma UNE-EN 12209:2004. Acabado en acero inoxidable TESA Ref.CF6IRSR9ICE o equivalente.
1,00 u Doble cuadradillo roscado giratorio de 9 a 8 mm. Para aplicar con cerraduras de doble nueca. TESA Ref.CDCF60MAK o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Tope de suelo TESA, con taco de caucho, diámetro 45 X 37 mm. Acabado AISI304. TESA Ref.TOPINOXRIS o equivalente.

| Código | Ud | Descripción | Rendimiento | Precio | Importe |
|---|---|---|---|---|---|
| 8.ll-001 | u | Ref.: CF6IRSR9ICE o equivalente (material) | 1 | 35.4406338878 | 35.44 |
| 8.ll-002 | u | Ref.: CDCF60MAK o equivalente (material) | 1 | 3.5700638538219 | 3.57 |
| 8.ll-003 | u | Ref.: TX854545N o equivalente (material) | 1 | 54.690978197624 | 54.69 |
| 8.ll-004 | u | Ref.: REC1TX8G o equivalente (material) | 1 | 21.050376505028 | 21.05 |
| 8.ll-005 | u | Ref.: MS0C872IS16 o equivalente (material) | 1 | 43.090770717419 | 43.09 |
| 8.ll-006 | u | Ref.: DC140-----DEV1- o equivalente (material) | 1 | 43.980786636158 | 43.98 |
| 8.ll-007 | u | Ref.: TOPINOXRIS o equivalente (material) | 1 | 7.8101396914142 | 7.81 |
|  |  | Total |  |  | 209.63 |

| Medición | Uds. | Parcial |
|---|---|---|
| BAJOCUBIERTA | 1 | 1.00 |
| S1 | 6 | 6.00 |
| S2 | 5 | 5.00 |
| Subtotal |  | 12.00 |
| Total |  | 12 |

**8A.ll** Ud. GRUPO 8A
8 Ud. × 187.46 (193.23 con costes indirectos) = 1545.84
Grupo de herrajes para PUERTA EI DE 1H.POMO EXTERIOR. Formado por:
1,00 u Cerradura cortafuego serie CF60 de embutir antipático con llave, sólo picaporte para puertas RF. Picaporte de acero sinterizado regulable. Reversible, Distancia entre ejes de 72mm y entrada de 65mm. Certificada según norma UNE-EN 12209:2004. Acabado en acero inoxidable. TESA Ref.CF6900R9ICE o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Conjunto de manilla y tirador derecha serie Sena sobre placa cuadrada de 180x180 con bocallave. Distancia entre ejes 72mm. Con muelle de recuperación protegido a la corrosión. Resistencia a la corrosión según norma UNE-EN 1670. Acabado en acero inoxidable AISI 316. TESA Ref.MSTCD872IS16 o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Tope de suelo TESA, con taco de caucho, diámetro 45 X 37 mm. Acabado AISI304. TESA Ref.TOPINOXRIS o equivalente.

| Código | Ud | Descripción | Rendimiento | Precio | Importe |
|---|---|---|---|---|---|
| 8A.ll-001 | u | Ref.: CF6900R9ICE o equivalente (material) | 1 | 16.840301204022 | 16.84 |
| 8A.ll-002 | u | Ref.: TX854545N o equivalente (material) | 1 | 54.690978197624 | 54.69 |
| 8A.ll-003 | u | Ref.: REC1TX8G o equivalente (material) | 1 | 21.050376505028 | 21.05 |
| 8A.ll-004 | u | Ref.: MSTCD872IS16 o equivalente (material) | 1 | 43.090770717419 | 43.09 |
| 8A.ll-005 | u | Ref.: DC140-----DEV1- o equivalente (material) | 1 | 43.980786636158 | 43.98 |
| 8A.ll-006 | u | Ref.: TOPINOXRIS o equivalente (material) | 1 | 7.8101396914142 | 7.81 |
|  |  | Total |  |  | 187.46 |

| Medición | Uds. | Parcial |
|---|---|---|
| BAJA | 1 | 1.00 |
| P1 | 2 | 2.00 |
| S1 | 4 | 4.00 |
| S2 | 1 | 1.00 |
| Subtotal |  | 8.00 |
| Total |  | 8 |

**10.ll** Ud. GRUPO 10
12 Ud. × 167.27 (172.42 con costes indirectos) = 2069.04
Grupo de herrajes para PUERTAS METÁLICAS NO EI 1H. Formado por:
1,00 u Cerradura cortafuego serie CF60 de embutir antipático con llave, sólo picaporte para puertas RF con apertura hacia el interior. Picaporte de acero sinterizado regulable. Reversible, Distancia entre ejes de 72mm y entrada de 65mm. Certificada según norma UNE-EN 12209:2004. Acabado en acero inoxidable TESA Ref.CF6IRSR9ICE o equivalente.
1,00 u Doble cuadradillo roscado giratorio de 9 a 8 mm. Para aplicar con cerraduras de doble nueca. TESA Ref.CDCF60MAK o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
1,00 u Tope de fijación a suelo con amortiguador, de 20 X 35 mm de diámetro. Acero Inoxidable. TESA Ref.TOPINOX20 o equivalente.

| Código | Ud | Descripción | Rendimiento | Precio | Importe |
|---|---|---|---|---|---|
| 10.ll-001 | u | Ref.: CF6IRSR9ICE o equivalente (material) | 1 | 35.4406338878 | 35.44 |
| 10.ll-002 | u | Ref.: CDCF60MAK o equivalente (material) | 1 | 3.5700638538219 | 3.57 |
| 10.ll-003 | u | Ref.: TX854545N o equivalente (material) | 1 | 54.690978197624 | 54.69 |
| 10.ll-004 | u | Ref.: REC1TX8G o equivalente (material) | 1 | 21.050376505028 | 21.05 |
| 10.ll-005 | u | Ref.: MS0C872IS16 o equivalente (material) | 1 | 43.090770717419 | 43.09 |
| 10.ll-006 | u | Ref.: TOPINOX20 o equivalente (material) | 1 | 9.4301686670981 | 9.43 |
|  |  | Total |  |  | 167.27 |

| Medición | Uds. | Parcial |
|---|---|---|
| S1 | 5 | 5.00 |
| S2 | 7 | 7.00 |
| Subtotal |  | 12.00 |
| Total |  | 12 |

**10A.ll** Ud. GRUPO 10A
2 Ud. × 238.35 (245.69 con costes indirectos) = 491.38
Grupo de herrajes para PUERTAS METÁLICAS NO EI 1H o 2H CON CIERRAPUERTAS EN 1H. Pasadores hoja pasiva incluido en carpinterías. Formado por:
1,00 u Cerradura cortafuego serie CF60 de embutir antipático con llave, sólo picaporte para puertas RF con apertura hacia el interior. Picaporte de acero sinterizado regulable. Reversible, Distancia entre ejes de 72mm y entrada de 65mm. Certificada según norma UNE-EN 12209:2004. Acabado en acero inoxidable TESA Ref.CF6IRSR9ICE o equivalente.
1,00 u Doble cuadradillo roscado giratorio de 9 a 8 mm. Para aplicar con cerraduras de doble nueca. TESA Ref.CDCF60MAK o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Juego de manillas serie Sena sobre placa cuadrada de 180x180mm con bocallave. Distancia entre ejes 72mm. Con muelle de recuperación. Resistencia a la corrosión según norma UNE-EN 1670. Acabado en acero inoxidable AISI 316. TESA Ref.MS0C872IS16 o equivalente.
1,00 u Cierrapuertas aéreo tecnología Cam-Motion serie ASSA ABLOY DC175 con guía deslizante, para puertas de ancho 950 mm hasta 1.100 mm. Fuerza de cierre EN3 y EN4. Velocidad de cierre y velocidad final de cierre regulables mediante válvulas laterales. Válvulas temodinámicas para rendimiento constante. Angulo de apertura hasta 160°. Permite todos los montajes. Certificado según norma EN 1154, Marcado CE. Cumple con los requisistos de construcción sin barreras DDA / CEN TR15894. Apto para puertas con protección contra fuego y humo. Acabado en plata. ASSA ABLOY Ref.DC175------EV1- o equivalente.
1,00 u Tope de fijación a suelo con amortiguador, de 20 X 35 mm de diámetro. Acero Inoxidable. TESA Ref.TOPINOX20 o equivalente.

| Código | Ud | Descripción | Rendimiento | Precio | Importe |
|---|---|---|---|---|---|
| 10A.ll-001 | u | Ref.: CF6IRSR9ICE o equivalente (material) | 1 | 35.4406338878 | 35.44 |
| 10A.ll-002 | u | Ref.: CDCF60MAK o equivalente (material) | 1 | 3.5700638538219 | 3.57 |
| 10A.ll-003 | u | Ref.: TX854545N o equivalente (material) | 1 | 54.690978197624 | 54.69 |
| 10A.ll-004 | u | Ref.: REC1TX8G o equivalente (material) | 1 | 21.050376505028 | 21.05 |
| 10A.ll-005 | u | Ref.: MS0C872IS16 o equivalente (material) | 1 | 43.090770717419 | 43.09 |
| 10A.ll-006 | u | Ref.: DC175------EV1- o equivalente (material) | 1 | 71.081271352845 | 71.08 |
| 10A.ll-007 | u | Ref.: TOPINOX20 o equivalente (material) | 1 | 9.4301686670981 | 9.43 |
|  |  | Total |  |  | 238.35 |

| Medición | Uds. | Parcial |
|---|---|---|
| S1 | 2 | 2.00 |
| Total |  | 2 |

**11.ll** Ud. GRUPO 11
31 Ud. × 165.7 (170.8 con costes indirectos) = 5294.80
Grupo de herrajes para DISTRIBUCIÓN INTERIOR 2H. Formado por:
1,00 u Cerradura de embutir serie 2030 con picaporte y palanca para puertas de madera o doble chapa. Reversible. Distancia entre ejes 85mm y entrada de 60mm. Formato de caja unificada, frente redondeado. Certificada según UNE 12209:2004. Acabado en acero inoxidable. TESA Ref.20306RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
2,00 u Tope de fijación a suelo con amortiguador, de 20 X 35 mm de diámetro. Acero Inoxidable. TESA Ref.TOPINOX20 o equivalente.
1,00 u Conjunto de pasador de embutir en el canto de la hoja para puertas de madera, dimensiones 250 x 20.2 x 16.8 mm. Acero IS304. TESA Ref.DB3/4SS10IS o equivalente.

| Código | Ud | Descripción | Rendimiento | Precio | Importe |
|---|---|---|---|---|---|
| 11.ll-001 | u | Ref.: 20306RAI o equivalente (material) | 1 | 26.770478814233 | 26.77 |
| 11.ll-002 | u | Ref.: TX853030N o equivalente (material) | 1 | 42.710763920653 | 42.71 |
| 11.ll-003 | u | Ref.: REC1TX8G o equivalente (material) | 1 | 21.050376505028 | 21.05 |
| 11.ll-004 | u | Ref.: MS0C885IS16 o equivalente (material) | 1 | 43.090770717419 | 43.09 |
| 11.ll-005 | u | Ref.: TOPINOX20 o equivalente (material) | 2 | 9.4301686670981 | 18.86 |
| 11.ll-006 | u | Ref.: DB3/4SS10IS o equivalente (material) | 1 | 13.220236455889 | 13.22 |
|  |  | Total |  |  | 165.7 |

| Medición | Uds. | Parcial |
|---|---|---|
| BAJA | 13 | 13.00 |
| P1 | 18 | 18.00 |
| Subtotal |  | 31.00 |
| Total |  | 31 |

**11A.ll** Ud. GRUPO 11A
61 Ud. × 115.89 (119.46 con costes indirectos) = 7287.06
Grupo de herrajes para DISTRIBUCIÓN INTERIOR 1H. Formado por:
1,00 u Cerradura de embutir serie 2030 con picaporte y palanca para puertas de madera o doble chapa. Reversible. Distancia entre ejes 85mm y entrada de 60mm. Formato de caja unificada, frente redondeado. Certificada según UNE 12209:2004. Acabado en acero inoxidable. TESA Ref.20306RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
1,00 u Tope de fijación a suelo con amortiguador, de 20 X 35 mm de diámetro. Acero Inoxidable. TESA Ref.TOPINOX20 o equivalente.

| Código | Ud | Descripción | Rendimiento | Precio | Importe |
|---|---|---|---|---|---|
| 11A.ll-001 | u | Ref.: 20306RAI o equivalente (material) | 1 | 26.770478814233 | 26.77 |
| 11A.ll-002 | u | Ref.: TX853030N o equivalente (material) | 1 | 42.710763920653 | 42.71 |
| 11A.ll-003 | u | Ref.: REC1TX8G o equivalente (material) | 1 | 21.050376505028 | 21.05 |
| 11A.ll-004 | u | Ref.: MS0L885IS16 o equivalente (material) | 1 | 15.930284927558 | 15.93 |
| 11A.ll-005 | u | Ref.: TOPINOX20 o equivalente (material) | 1 | 9.4301686670981 | 9.43 |
|  |  | Total |  |  | 115.89 |

| Medición | Uds. | Parcial |
|---|---|---|
| BAJA | 20 | 20.00 |
| ENTREPLANTA | 10 | 10.00 |
| P1 | 31 | 31.00 |
| Subtotal |  | 61.00 |
| Total |  | 61 |

**11B.ll** Ud. GRUPO 11B
2 Ud. × 178.52 (184.02 con costes indirectos) = 368.04
Grupo de herrajes para DISTRIBUCIÓN INTERIOR 2H CON CERRADURA DE SEGURIDAD. Formado por:
1,00 u Cerradura de seguridad serie TLB de embutir multipunto, con bulones de acero de Ø 14 mm en tres puntos de cierre al frente con cajas cerradas de acero galvanizado, reenvíos con mecanismos anti-retorno y escudo E700L para protección del cilindro. Frente de perfil en U con cerradero largo. Reversible, entrada a 50 mm y distancia entre ejes de 85 mm. Acabado en acero inoxidable. TESA Ref.TLB35SCLAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
2,00 u Tope de fijación a suelo con amortiguador, de 20 X 35 mm de diámetro. Acero Inoxidable. TESA Ref.TOPINOX20 o equivalente.
1,00 u Conjunto de pasador de embutir en el canto de la hoja para puertas de madera, dimensiones 250 x 20.2 x 16.8 mm. Acero IS304. TESA Ref.DB3/4SS10IS o equivalente.

| Código | Ud | Descripción | Rendimiento | Precio | Importe |
|---|---|---|---|---|---|
| 11B.ll-001 | u | Ref.: TLB35SCLAI o equivalente (material) | 1 | 66.751193905493 | 66.75 |
| 11B.ll-002 | u | Ref.: TX853030N o equivalente (material) | 1 | 42.710763920653 | 42.71 |
| 11B.ll-003 | u | Ref.: REC1TX8G o equivalente (material) | 1 | 21.050376505028 | 21.05 |
| 11B.ll-004 | u | Ref.: MS0L885IS16 o equivalente (material) | 1 | 15.930284927558 | 15.93 |
| 11B.ll-005 | u | Ref.: TOPINOX20 o equivalente (material) | 2 | 9.4301686670981 | 18.86 |
| 11B.ll-006 | u | Ref.: DB3/4SS10IS o equivalente (material) | 1 | 13.220236455889 | 13.22 |
|  |  | Total |  |  | 178.52 |

| Medición | Uds. | Parcial |
|---|---|---|
| S1 | 2 | 2.00 |
| Total |  | 2 |

**12.ll** Ud. GRUPO 12
3 Ud. × 209.62 (216.08 con costes indirectos) = 648.24
Grupo de herrajes para DISTRIBUCIÓN INTERIOR 2H CON CIERRAPUERTAS.PÚBLICO Formado por:
1,00 u Cerradura de embutir serie 2030 con picaporte y palanca para puertas de madera o doble chapa. Reversible. Distancia entre ejes 85mm y entrada de 60mm. Formato de caja unificada, frente redondeado. Certificada según UNE 12209:2004. Acabado en acero inoxidable. TESA Ref.20306RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
1,00 u Cierrapuertas aéreo tecnología Cam-Motion serie ASSA ABLOY DC175 con guía deslizante, para puertas de ancho 950 mm hasta 1.100 mm. Fuerza de cierre EN3 y EN4. Velocidad de cierre y velocidad final de cierre regulables mediante válvulas laterales. Válvulas temodinámicas para rendimiento constante. Angulo de apertura hasta 160°. Permite todos los montajes. Certificado según norma EN 1154, Marcado CE. Cumple con los requisistos de construcción sin barreras DDA / CEN TR15894. Apto para puertas con protección contra fuego y humo. Acabado en plata. ASSA ABLOY Ref.DC175------EV1- o equivalente.
2,00 u Tope de fijación a suelo con amortiguador, de 20 X 35 mm de diámetro. Acero Inoxidable. TESA Ref.TOPINOX20 o equivalente.
1,00 u Conjunto de pasador de embutir en el canto de la hoja para puertas de madera, dimensiones 250 x 20.2 x 16.8 mm. Acero IS304. TESA Ref.DB3/4SS10IS o equivalente.

| Código | Ud | Descripción | Rendimiento | Precio | Importe |
|---|---|---|---|---|---|
| 12.ll-001 | u | Ref.: 20306RAI o equivalente (material) | 1 | 26.770478814233 | 26.77 |
| 12.ll-002 | u | Ref.: TX853030N o equivalente (material) | 1 | 42.710763920653 | 42.71 |
| 12.ll-003 | u | Ref.: REC1TX8G o equivalente (material) | 1 | 21.050376505028 | 21.05 |
| 12.ll-004 | u | Ref.: MS0L885IS16 o equivalente (material) | 1 | 15.930284927558 | 15.93 |
| 12.ll-005 | u | Ref.: DC175------EV1- o equivalente (material) | 1 | 71.081271352845 | 71.08 |
| 12.ll-006 | u | Ref.: TOPINOX20 o equivalente (material) | 2 | 9.4301686670981 | 18.86 |
| 12.ll-007 | u | Ref.: DB3/4SS10IS o equivalente (material) | 1 | 13.220236455889 | 13.22 |
|  |  | Total |  |  | 209.62 |

| Medición | Uds. | Parcial |
|---|---|---|
| P1 | 3 | 3.00 |
| Total |  | 3 |

**12A.ll** Ud. GRUPO 12A
11 Ud. × 186.97 (192.73 con costes indirectos) = 2120.03
Grupo de herrajes para DISTRIBUCIÓN INTERIOR 1H CON CIERRAPUERTAS.PÚBLICO Formado por:
1,00 u Cerradura de embutir serie 2030 con picaporte y palanca para puertas de madera o doble chapa. Reversible. Distancia entre ejes 85mm y entrada de 60mm. Formato de caja unificada, frente redondeado. Certificada según UNE 12209:2004. Acabado en acero inoxidable. TESA Ref.20306RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
1,00 u Cierrapuertas aéreo tecnología Cam-Motion serie ASSA ABLOY DC175 con guía deslizante, para puertas de ancho 950 mm hasta 1.100 mm. Fuerza de cierre EN3 y EN4. Velocidad de cierre y velocidad final de cierre regulables mediante válvulas laterales. Válvulas temodinámicas para rendimiento constante. Angulo de apertura hasta 160°. Permite todos los montajes. Certificado según norma EN 1154, Marcado CE. Cumple con los requisistos de construcción sin barreras DDA / CEN TR15894. Apto para puertas con protección contra fuego y humo. Acabado en plata. ASSA ABLOY Ref.DC175------EV1- o equivalente.
1,00 u Tope de fijación a suelo con amortiguador, de 20 X 35 mm de diámetro. Acero Inoxidable. TESA Ref.TOPINOX20 o equivalente.

| Código | Ud | Descripción | Rendimiento | Precio | Importe |
|---|---|---|---|---|---|
| 12A.ll-001 | u | Ref.: 20306RAI o equivalente (material) | 1 | 26.770478814233 | 26.77 |
| 12A.ll-002 | u | Ref.: TX853030N o equivalente (material) | 1 | 42.710763920653 | 42.71 |
| 12A.ll-003 | u | Ref.: REC1TX8G o equivalente (material) | 1 | 21.050376505028 | 21.05 |
| 12A.ll-004 | u | Ref.: MS0L885IS16 o equivalente (material) | 1 | 15.930284927558 | 15.93 |
| 12A.ll-005 | u | Ref.: DC175------EV1- o equivalente (material) | 1 | 71.081271352845 | 71.08 |
| 12A.ll-006 | u | Ref.: TOPINOX20 o equivalente (material) | 1 | 9.4301686670981 | 9.43 |
|  |  | Total |  |  | 186.97 |

| Medición | Uds. | Parcial |
|---|---|---|
| BAJA | 5 | 5.00 |
| P1 | 6 | 6.00 |
| Subtotal |  | 11.00 |
| Total |  | 11 |

**13A.ll** Ud. GRUPO 13A
16 Ud. × 118.41 (122.06 con costes indirectos) = 1952.96
Grupo de herrajes para DISTRIBUCIÓN INTERIOR 1H CON CILINDRO BOTÓN. OFICINA/NAVE. Formado por:
1,00 u Cerradura de embutir serie 2030 con picaporte y palanca para puertas de madera o doble chapa. Reversible. Distancia entre ejes 85mm y entrada de 60mm. Formato de caja unificada, frente redondeado. Certificada según UNE 12209:2004. Acabado en acero inoxidable. TESA Ref.20306RAI o equivalente.
1,00 u Cilindro de alta seguridad PATENTADO, sistema TESA TX80 de perfil europeo doble con botón de 30x30mm. Con llave plana reversible de alpaca e incopiable. Excéntrica de radio 15mm. Sistema Antibump con protección antitaladro y 8 pitones activos antiganzúa. Alta capacidad de Amaestramiento multiperfil. Certificado según norma EN 1303. Acabado Níquel. TESA Ref.TX8B3030N o equivalente.
1,00 u Incremento por amaestramiento de grupos, sistema TESA TX80. Con Gran Maestra y sub- maestras llave propia por código. Numero de llaves a definir en Plan de Amaestramiento en obra. Incluida numeración estándar de cilindro y llave, otros consultar. TESA Ref.REC1TX8G o equivalente.
1,00 u Juego de manillas serie Sena sobre placa cuadrada de 180x180mm con bocallave. Distancia entre ejes 85mm. Con muelle de recuperación. Resistencia a la corrosión según norma UNE-EN 1670. Acabado en acero inoxidable AISI 316. TESA Ref.MS0C885IS16 o equivalente.
1,00 u Tope de fijación a suelo con amortiguador, de 20 X 35 mm de diámetro. Acero Inoxidable. TESA Ref.TOPINOX20 o equivalente.

| Código | Ud | Descripción | Rendimiento | Precio | Importe |
|---|---|---|---|---|---|
| 13A.ll-001 | u | Ref.: 20306RAI o equivalente (material) | 1 | 26.770478814233 | 26.77 |
| 13A.ll-002 | u | Ref.: TX8B3030N o equivalente (material) | 1 | 45.230808993939 | 45.23 |
| 13A.ll-003 | u | Ref.: REC1TX8G o equivalente (material) | 1 | 21.050376505028 | 21.05 |
| 13A.ll-004 | u | Ref.: MS0L885IS16 o equivalente (material) | 1 | 15.930284927558 | 15.93 |
| 13A.ll-005 | u | Ref.: TOPINOX20 o equivalente (material) | 1 | 9.4301686670981 | 9.43 |
|  |  | Total |  |  | 118.41 |

| Medición | Uds. | Parcial |
|---|---|---|
| BAJA | 13 | 13.00 |
| P1 | 3 | 3.00 |
| Subtotal |  | 16.00 |
| Total |  | 16 |

**14.ll** Ud. GRUPO 14
1 Ud. × 126.81 (130.72 con costes indirectos) = 130.72
Grupo de herrajes para PUERTAS CORREDERAS 2H. Formado por:
1,00 u Cerradura de embutir serie 2030 con gancho basculante accionable por cilindro, para puertas de madera o doble chapa. Reversible. Distancia de entrada 60mm. Formato de caja unificada, frente redondeado. Certificada según UNE 12209:2004. Acabado en acero inoxidable. (No incluye cilindro de obra) TESA Ref.40386RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Doble bocallave sobre roseta de 50mm de diámetro, para puertas de llave con cilindro Europerfil. Acabado acero inoxidable AISI 316. TESA Ref.MB0RBOMIS16 o equivalente.
1,00 u Doble tirador recto serie Sena de diámetro 20mm. Distancia entre ejes 200mm. Acabado acero inoxidable AISI 304. Incluye fijaciones para vidrio y madera. TESA Ref.DTR20200IS o equivalente.

| Código | Ud | Descripción | Rendimiento | Precio | Importe |
|---|---|---|---|---|---|
| 14.ll-001 | u | Ref.: 40386RAI o equivalente (material) | 1 | 25.560457171901 | 25.56 |
| 14.ll-002 | u | Ref.: TX853030N o equivalente (material) | 1 | 42.710763920653 | 42.71 |
| 14.ll-003 | u | Ref.: REC1TX8G o equivalente (material) | 1 | 21.050376505028 | 21.05 |
| 14.ll-004 | u | Ref.: MB0RBOMIS16 o equivalente (material) | 1 | 4.6100824554955 | 4.61 |
| 14.ll-005 | u | Ref.: DTR20200IS o equivalente (material) | 1 | 32.880588099065 | 32.88 |
|  |  | Total |  |  | 126.81 |

| Medición | Uds. | Parcial |
|---|---|---|
| P1 | 1 | 1.00 |
| Total |  | 1 |

**14A.ll** Ud. GRUPO 14A
4 Ud. × 126.81 (130.72 con costes indirectos) = 522.88
Grupo de herrajes para PUERTAS CORREDERAS 1H. Formado por:
1,00 u Cerradura de embutir serie 2030 con gancho basculante accionable por cilindro, para puertas de madera o doble chapa. Reversible. Distancia de entrada 60mm. Formato de caja unificada, frente redondeado. Certificada según UNE 12209:2004. Acabado en acero inoxidable. (No incluye cilindro de obra) TESA Ref.40386RAI o equivalente.
1,00 u Cilindro de alta seguridad PATENTADO, sistema TESA TX80 de perfil europeo doble de 30x30mm. Con llave plana reversible de alpaca e incopiable. Excéntrica de radio 15mm. Sistema Antibump con protección antitaladro y 8 pitones activos antiganzúa. Alta capacidad de Amaestramiento multiperfil. Embrague de doble seguridad. Certificado según norma EN 1303. Acabado Níquel. TESA Ref.TX853030N o equivalente.
1,00 u Incremento por amaestramiento de grupos, sistema TESA TX80. Con Gran Maestra y sub- maestras llave propia por código. Numero de llaves a definir en Plan de Amaestramiento en obra. Incluida numeración estándar de cilindro y llave, otros consultar. TESA Ref.REC1TX8G o equivalente.
1,00 u Doble bocallave sobre roseta de 50mm de diámetro, para puertas de llave con cilindro Europerfil. Acabado acero inoxidable AISI 316. TESA Ref.MB0RBOMIS16 o equivalente.
1,00 u Doble tirador recto serie Sena de diámetro 20mm. Distancia entre ejes 200mm. Acabado acero inoxidable AISI 304. Incluye fijaciones para vidrio y madera. TESA Ref.DTR20200IS o equivalente.

| Código | Ud | Descripción | Rendimiento | Precio | Importe |
|---|---|---|---|---|---|
| 14A.ll-001 | u | Ref.: 40386RAI o equivalente (material) | 1 | 25.560457171901 | 25.56 |
| 14A.ll-002 | u | Ref.: TX853030N o equivalente (material) | 1 | 42.710763920653 | 42.71 |
| 14A.ll-003 | u | Ref.: REC1TX8G o equivalente (material) | 1 | 21.050376505028 | 21.05 |
| 14A.ll-004 | u | Ref.: MB0RBOMIS16 o equivalente (material) | 1 | 4.6100824554955 | 4.61 |
| 14A.ll-005 | u | Ref.: DTR20200IS o equivalente (material) | 1 | 32.880588099065 | 32.88 |
|  |  | Total |  |  | 126.81 |

| Medición | Uds. | Parcial |
|---|---|---|
| BAJA | 3 | 3.00 |
| P1 | 1 | 1.00 |
| Subtotal |  | 4.00 |
| Total |  | 4 |

**16.ll** Ud. GRUPO 16
20 Ud. × 123.83 (127.64 con costes indirectos) = 2552.80
Grupo de herrajes para PUERTAS DE PERFILERÍA 1H o 2H.Pasadores de canto para puertas de 2H incluido con carpintería. Formado por:
1,00 u Cerradura para perfiles metálicos estrechos serie 2210BE de embutir, con picaporte reversible y palanca basculante diseñada para guiar al cierre. Ancho de caja 15mm, diseñado para perfiles con rotura de puente térmico. Distancia de entrada de 30mm y entre ejes de 85mm. Acabado en acero inoxidable AISI 304. TESA Ref.2210BE303AI o equivalente.
1,00 u Cilindro de alta seguridad PATENTADO, sistema TESA TX80 de perfil europeo doble de 45x45mm. Con llave plana reversible de alpaca e incopiable. Excéntrica de radio 13,2mm. Sistema Antibump con protección antitaladro y 8 pitones activos antiganzúa. Alta capacidad de Amaestramiento multiperfil. Embrague de doble seguridad. Certificado según norma EN 1303. Acabado Níquel. TESA Ref.MX804545N o equivalente.
1,00 u Incremento por amaestramiento de grupos, sistema TESA TX80. Con Gran Maestra y sub- maestras llave propia por código. Numero de llaves a definir en Plan de Amaestramiento en obra. Incluida numeración estándar de cilindro y llave, otros consultar. TESA Ref.REC1TX8G o equivalente.
1,00 u Doble bocallave sobre roseta oval para carpintería de aluminio, puertas con llave con cilindro Europerfil. Acabado acero inoxidable AISI 304. TESA Ref.MOVABOMIS o equivalente.
1,00 u Juego de manillas serie Sena sobre roseta oval para carpintería de aluminio. Con muelle de recuperación y tornillos ocultos. Resistencia a la corrosión según norma UNE-EN 1670. Acabado en acero inoxidable AISI 304. TESA Ref.MS5O800IS o equivalente.

| Código | Ud | Descripción | Rendimiento | Precio | Importe |
|---|---|---|---|---|---|
| 16.ll-001 | u | Ref.: 2210BE303AI o equivalente (material) | 1 | 24.340435350707 | 24.34 |
| 16.ll-002 | u | Ref.: MX804545N o equivalente (material) | 1 | 54.690978197624 | 54.69 |
| 16.ll-003 | u | Ref.: REC1TX8G o equivalente (material) | 1 | 21.050376505028 | 21.05 |
| 16.ll-004 | u | Ref.: MOVABOMIS o equivalente (material) | 1 | 4.2400758375924 | 4.24 |
| 16.ll-005 | u | Ref.: MS5O800IS o equivalente (material) | 1 | 19.510348960242 | 19.51 |
|  |  | Total |  |  | 123.83 |

| Medición | Uds. | Parcial |
|---|---|---|
| BAJA | 16 | 16.00 |
| P1 | 4 | 4.00 |
| Subtotal |  | 20.00 |
| Total |  | 20 |

**16A.ll** Ud. GRUPO 16A
1 Ud. × 281.34 (290.01 con costes indirectos) = 290.01
Grupo de herrajes para PUERTAS DE PERFILERÍA 1H o 2H CON TIRADOR Y CIERRAPUERTAS OCULTO EN 1H.Pasadores de canto para puertas de 2H incluido con carpintería. Formado por:
1,00 u Cerradura para perfiles metálicos estrechos serie 2210BE de embutir, con palanca basculante diseñada para guiar al cierre. Ancho de caja 15mm, diseñado para perfiles con rotura de puente térmico. Distancia de entrada de 30mm. Acabado en acero inoxidable AISI 304. TESA Ref.2211BE303AI o equivalente.
1,00 u Cilindro de alta seguridad PATENTADO, sistema TESA TX80 de perfil europeo doble de 45x45mm. Con llave plana reversible de alpaca e incopiable. Excéntrica de radio 13,2mm. Sistema Antibump con protección antitaladro y 8 pitones activos antiganzúa. Alta capacidad de Amaestramiento multiperfil. Embrague de doble seguridad. Certificado según norma EN 1303. Acabado Níquel. TESA Ref.MX804545N o equivalente.
1,00 u Incremento por amaestramiento de grupos, sistema TESA TX80. Con Gran Maestra y sub- maestras llave propia por código. Numero de llaves a definir en Plan de Amaestramiento en obra. Incluida numeración estándar de cilindro y llave, otros consultar. TESA Ref.REC1TX8G o equivalente.
1,00 u Doble bocallave sobre roseta oval para carpintería de aluminio, puertas con llave con cilindro Europerfil. Acabado acero inoxidable AISI 304. TESA Ref.MOVABOMIS o equivalente.
1,00 u Doble tirador recto serie Sena de diámetro 450mm. Distancia entre ejes 825mm. Inclinación de 65° para librar el acceso al cilindro. Acabado acero inoxidable AISI 304. Incluye fijaciones para vidrio y madera. TESA Ref.DTSRLI450IS o equivalente.

| Código | Ud | Descripción | Rendimiento | Precio | Importe |
|---|---|---|---|---|---|
| 16A.ll-001 | u | Ref.: 2211BE303AI o equivalente (material) | 1 | 20.380364521258 | 20.38 |
| 16A.ll-002 | u | Ref.: MX804545N o equivalente (material) | 1 | 54.690978197624 | 54.69 |
| 16A.ll-003 | u | Ref.: REC1TX8G o equivalente (material) | 1 | 21.050376505028 | 21.05 |
| 16A.ll-004 | u | Ref.: MOVABOMIS o equivalente (material) | 1 | 4.2400758375924 | 4.24 |
| 16A.ll-005 | u | Ref.: DTSRLI450ISo equivalente (material) | 1 | 180.98323704893 | 180.98 |
|  |  | Total |  |  | 281.34 |

| Medición | Uds. | Parcial |
|---|---|---|
| P1 | 1 | 1.00 |
| Total |  | 1 |

**19.ll** Ud. GRUPO 19 (18/11/2020)
6 Ud. × 111.46 (114.89 con costes indirectos) = 689.34
Suministro y colocación de grupo de herrajes paraCancela exterior peatonal. Formado por:
Cerradura para perfiles metálicos estrechos serie 2240 de embutir, con picaporte y gancho basculante. Picaporte reversible, entrada de 25 mm y distancia entre ejes de 85 mm. Acabado en acero inoxidable AISI 304.
TESA Ref.2240253AI o equivalente.
Cilindro de seguridad incopiable sistema TX-80 de perfil europeo normalizado de 45x45 mm. de longitud con llave plana reversible por ambas caras. Con pasadores antitaladro de acero templado en cuerpo y cañón y pitones antiganzúa. Excéntrica de radio 13.2 mm. con doble embrague. Cumple normas UNE 1303 y DIN 18252. Acabado en níquel. TESA Ref.MX804545N o equivalente.
Media manilla serie Sena sobre roseta oval para carpintería de aluminio. Con muelle de recuperación y tornillos ocultos. Resistencia a la corrosión según norma UNE-EN 1670. Acabado en acero inoxidable AISI 304.
TESA Ref.1/2MS5O800IS o equivalente.
Tirador simple recto serie Sena de diámetro 30mm. Distancia entre ejes 300mm. Acabado acero inoxidable AISI 304. Incluye fijaciones para vidrio y madera. TESA Ref.TSR300IS o equivalente.
Doble bocallave sobre roseta oval para carpintería de aluminio, puertas con llave con cilindro Europerfil. Acabado acero inoxidable AISI 304.
TESA Ref.MOVABOMIS
Cierrapuertas aéreo serie ABLOY DC140 de brazo articulado sin retención para puertas de hasta 125 cm. o 100 kg. de peso. Reversible. Fuerza de cierre desde EN2 a EN5. Válvulas independientes de regulación de velocidad de cierre y golpe final. Certificados con la norma EN 1154, aptos para puertas RF según UNE-ENE 1634. Acabado en color plata. TESA Ref.DC140------EV1-o equivalente.
Cerradero eléctrico regulable serie CEL de frente largo para cerraduras de gancho. Alimentación con DC de 12V.; 0.6 A., seguridad negativa, función normal. Cumple con la Directiva Europea de Compatibilidad Electromagnética 89/336/CEE. Acabado en acero inoxidable AISI 304. TESA Ref.CERNORLGI
Incremento por amaestramiento en grupos con maestra y gran maestra, para cilindros Sistema TX80, a desarrollar en la fase final de obra. Incluye el marcado del código indicado en el plan de llaves, tanto del cilindro como de las llaves. TESA Ref.REC1TX8GM o equivalente.

| Código | Ud | Descripción | Rendimiento | Precio | Importe |
|---|---|---|---|---|---|
| O01OB150 | h | Oficial 1ª carpintería | 0.083 | 18.5 | 1.54 |
| 19.ll-1 | u | Ref.: 2240253AI (material) | 1 | 12.500223577808 | 12.50 |
| 19.ll-2 | u | Ref.: MX804545N (material) | 1 | 24.62044035885 | 24.62 |
| 19.ll-3 | u | Ref.: 1/2MS5O800IS (material) | 1 | 7.3601316426131 | 7.36 |
| 19.ll-4 | u | Ref.: TSR300IS (material) | 1 | 21.070376862753 | 21.07 |
| 19.ll-5 | u | Ref.: MOVABOMIS (material) | 1 | 2.3300416749033 | 2.33 |
| 19.ll-6 | u | Ref.: DC140------EV1- (material) | 1 | 21.790389740834 | 21.79 |
| 19.ll-7 | u | Ref.: CERNORLGI (material) | 1 | 8.7401563256031 | 8.74 |
| 19.ll-8 | u | Ref.: REC1TX8GM (material) | 1 | 11.510205870445 | 11.51 |
|  |  | Total |  |  | 111.46 |

Relación comercial: ADMON: Conselleria, 111.29, Alicante, 111.52, Andalucía, 111.55, Aragón, 111.66, Asturias, 111.86, Baleares, 111.46, Canarias, 111.39, Cantabria, 111.49, Castellón, Castilla - La Manc, 111.36, Castilla y León, 111.5, Cataluña, 111.76, Comunitat Valencia, Extremadura, Galicia, 111.48, Madrid (Comunidad, 111.84, Murcia (Región), 111.47, Navarra (Comunidad, País Vasco, 111.95, Rioja, La, 111.63, Valencia

**20.ll** Ud. GRUPO 20
6 Ud. × 968.72 (998.56 con costes indirectos) = 5991.36
Grupo de herrajes para ACCESOS EXTERIORES 2H. Formado por:
1,00 u Cerradura para perfiles metálicos estrechos serie 2230PE de embutir, con palanca basculante diseñada para guiar al cierre y punto alto y bajo de cierre frontal. Ancho de caja 15mm, diseñado para perfiles con rotura de puente térmico. Distancia de entrada de 25mm y entre ejes de 85mm. Acabado en acero inoxidable AISI 304. TESA Ref.2231PE253AI o equivalente.
1,00 u Cilindro de alta seguridad PATENTADO, sistema TESA TX80 de perfil europeo doble de 45x45mm. Con llave plana reversible de alpaca e incopiable. Excéntrica de radio 15mm. Sistema Antibump con protección antitaladro y 8 pitones activos antiganzúa. Alta capacidad de Amaestramiento multiperfil. Embrague de doble seguridad. Certificado según norma EN 1303. Acabado Níquel. TESA Ref.TX854545N o equivalente.
1,00 u Incremento por amaestramiento de grupos, sistema TESA TX80. Con Gran Maestra y sub- maestras llave propia por código. Numero de llaves a definir en Plan de Amaestramiento en obra. Incluida numeración estándar de cilindro y llave, otros consultar. TESA Ref.REC1TX8G o equivalente.
1,00 u Doble bocallave sobre roseta oval para carpintería de aluminio, puertas con llave con cilindro Europerfil. Acabado acero inoxidable AISI 304. TESA Ref.MOVABOMIS o equivalente.
2,00 u Doble tirador recto serie Sena de diámetro 450mm. Distancia entre ejes 825mm. Inclinación de 65° para librar el acceso al cilindro. Acabado acero inoxidable AISI 304. Incluye fijaciones para vidrio y madera. TESA Ref.DTSRLI450IS o equivalente.
2,00 u Cierrapuertas oculto tecnología Cam-Motion serie ASSA ABLOY DC840 para guía deslizante, para puertas de ancho = 750 mm hasta 1.100 mm. Fuerza de cierre regulable desde EN1 a EN4. Velocidad de cierre y velocidad final de cierre mediante valvulas regulables desde arriba, freno a la apertura incorporado. Válvulas temodinámicas para rendimiento constante. Angulo de apertura hasta 120°. Certificado según norma EN 1154, Marcado CE. Cumple con los requisistos de construcción sin barreras DDA / CEN TR15894. Apto para puertas con protección contra fuego y humo. Acabado plata. ASSA ABLOY Ref.DC840--------40 o equivalente.
1,00 u Guía deslizante oculta para doble hoja distancia entre bisagras de 1.350 mm. - 2.500 mm. con coordinador mecanico serie ASSA ABLOY DCG881. Válida para cierrapuertas modelos DC840 y DC860. Alimentacion 24 V DC. Certificado segun norma EN 1158. Acabado plata EV1. ASSA ABLOY Ref.DCG881-----EV1- o equivalente.

| Código | Ud | Descripción | Rendimiento | Precio | Importe |
|---|---|---|---|---|---|
| 20.ll-001 | u | Ref.: 2231PE253AI o equivalente (material) | 1 | 76.981376881571 | 76.98 |
| 20.ll-002 | u | Ref.: TX854545N o equivalente (material) | 1 | 54.690978197624 | 54.69 |
| 20.ll-003 | u | Ref.: REC1TX8G o equivalente (material) | 1 | 21.050376505028 | 21.05 |
| 20.ll-004 | u | Ref.: MOVABOMIS o equivalente (material) | 1 | 4.2400758375924 | 4.24 |
| 20.ll-005 | u | Ref.: DTSRLI450IS o equivalente (material) | 2 | 180.98323704893 | 361.97 |
| 20.ll-006 | u | Ref.: DC840--------40 o equivalente (material) | 2 | 132.59237153452 | 265.18 |
| 20.ll-007 | u | Ref.: DCG881-----EV1- o equivalente (material) | 1 | 184.62330215479 | 184.62 |
|  |  | Total |  |  | 968.72 |

| Medición | Uds. | Parcial |
|---|---|---|
| BAJA | 6 | 6.00 |
| Total |  | 6 |

**C.Sll** Ud. GRUPO C
2 Ud. × 319.93 (329.78 con costes indirectos) = 659.56
Grupo de herrajes para VÍA DE EVACUACIÓN DE 1H. PÚBLICO Formado por:
1,00 u Dispositivo antipánico serie Universal de embutir, para salidas de emergencia en vías de evacuación. Soportes estrechos de 208 x 39 mm, reversible. Certificado por AENOR según UNE-EN 1125, aplicable a puertas cortafuego. Acabado de soportes en satinado y barra horizontal en inoxidable. TESA Ref.1970908SI o equivalente.
1,00 u Media manilla Sena sin bocallave para accionamiento exterior de barras de embutir con cerradura CF60. Con placa larga de 44 x 215 mm. Acabado en acero inoxidable AISI 316. TESA Ref.SDF93EXIS16 o equivalente.
1,00 u Cerradura cortafuego serie CF60 de embutir antipático con llave, sólo picaporte para puertas RF con dispositivos antipánico de embutir. Picaporte de acero sinterizado regulable. Reversible, Distancia entre ejes de 72mm y entrada de 65mm. Certificada según norma UNE-EN 12209:2004. Acabado en acero inoxidable. TESA Ref.CF6TRSR9ICE o equivalente.
1,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante serie ASSA ABLOY DCG193. Válida para cierrapuertas modelos DC340, DC500 y DC700. Color plata. ASSA ABLOY Ref.DCG193-----EV1- o equivalente.
1,00 u Tope de suelo TESA, con taco de caucho, diámetro 45 X 37 mm. Acabado AISI304. TESA Ref.TOPINOXRIS o equivalente.

| Código | Ud | Descripción | Rendimiento | Precio | Importe |
|---|---|---|---|---|---|
| C.Sll-001 | u | Ref.: 1970908SI o equivalente (material) | 1 | 132.68237314428 | 132.68 |
| C.Sll-002 | u | Ref.: SDF93EXIS16 o equivalente (material) | 1 | 25.800461464595 | 25.80 |
| C.Sll-003 | u | Ref.: CF6TRSR9ICE o equivalente (material) | 1 | 22.340399578258 | 22.34 |
| C.Sll-004 | u | Ref.: DC500-----DEV1- o equivalente (material) | 1 | 101.93182314287 | 101.93 |
| C.Sll-005 | u | Ref.: DCG193-----EV1- o equivalente (material) | 1 | 29.370525318417 | 29.37 |
| C.Sll-006 | u | Ref.: TOPINOXRIS o equivalente (material) | 1 | 7.8101396914142 | 7.81 |
|  |  | Total |  |  | 319.93 |

| Medición | Uds. | Parcial |
|---|---|---|
| S1 | 1 | 1.00 |
| S2 | 1 | 1.00 |
| Subtotal |  | 2.00 |
| Total |  | 2 |

**D.Sll** Ud. GRUPO D
8 Ud. × 170.24 (175.48 con costes indirectos) = 1403.84
Grupo de herrajes para VÍA DE EVACUACIÓN DE 1H. Formado por:
1,00 u Dispositivo antipánico serie Universal de embutir, para salidas de emergencia en vías de evacuación. Soportes estrechos de 208 x 39 mm, reversible. Certificado por AENOR según UNE-EN 1125, aplicable a puertas cortafuego. Acabado de soportes y barra horizontal en negro. TESA Ref.1970908NN o equivalente.
1,00 u Media manilla Sena sin bocallave para accionamiento exterior de barras de embutir con cerradura CF60. Con placa larga de 44 x 215 mm. Acabado en acero inoxidable AISI 316. TESA Ref.SDF93EXIS16 o equivalente.
1,00 u Cerradura cortafuego serie CF60 de embutir antipático con llave, sólo picaporte para puertas RF con dispositivos antipánico de embutir. Picaporte de acero sinterizado regulable. Reversible, Distancia entre ejes de 72mm y entrada de 65mm. Certificada según norma UNE-EN 12209:2004. Acabado en acero inoxidable. TESA Ref.CF6TRSR9ICE o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Tope de suelo TESA, con taco de caucho, diámetro 45 X 37 mm. Acabado AISI304. TESA Ref.TOPINOXRIS o equivalente.

| Código | Ud | Descripción | Rendimiento | Precio | Importe |
|---|---|---|---|---|---|
| D.Sll-001 | u | Ref.: 1970908NN o equivalente (material) | 1 | 70.311257580452 | 70.31 |
| D.Sll-002 | u | Ref.: SDF93EXIS16 o equivalente (material) | 1 | 25.800461464595 | 25.80 |
| D.Sll-003 | u | Ref.: CF6TRSR9ICE o equivalente (material) | 1 | 22.340399578258 | 22.34 |
| D.Sll-004 | u | Ref.: DC140-----DEV1- o equivalente (material) | 1 | 43.980786636158 | 43.98 |
| D.Sll-005 | u | Ref.: TOPINOXRIS o equivalente (material) | 1 | 7.8101396914142 | 7.81 |
|  |  | Total |  |  | 170.24 |

| Medición | Uds. | Parcial |
|---|---|---|
| S1 | 5 | 5.00 |
| S2 | 3 | 3.00 |
| Subtotal |  | 8.00 |
| Total |  | 8 |

**E.Sll** Ud. GRUPO E
3 Ud. × 802.29 (827 con costes indirectos) = 2481.00
Grupo de herrajes para SALIDA DE EMERGENCIA DE 2H. Formado por:
2,00 u Dispositivo antipánico serie Universal de embutir, para salidas de emergencia en vías de evacuación. Soportes estrechos de 208 x 39 mm, reversible. Certificado por AENOR según UNE-EN 1125, aplicable a puertas cortafuego. Acabado de soportes en satinado y barra horizontal en inoxidable. TESA Ref.1970908SI o equivalente.
1,00 u Barras verticales de puntos alto y bajo para contracerradura serie CF32 y CF3300. Altura máxima de puerta 2100 mm. TESA Ref.BARVECF32 o equivalente.
1,00 u Contracerradura de embutir serie CF-32 para hoja pasiva en puertas cortafuego de 2 hojas, en combinación con cerraduras serie CF-60. Distancia de entrada de 65 mm. Componentes de acero y acabado del frente en acero inoxidable. Certificada según norma UNE-EN 12209:2004. TESA Ref.CF320SR9ICE o equivalente.
1,00 u Mecanismo de bloqueo del punto de cierre alto y bajo en falleba de contracerradura CF32. TESA Ref.RETFAC32 o equivalente.
1,00 u Cerradura cortafuego serie CF60 de embutir antipático con llave, sólo picaporte para puertas RF con dispositivos antipánico de embutir. Picaporte de acero sinterizado regulable. Reversible, Distancia entre ejes de 72mm y entrada de 65mm. Certificada según norma UNE-EN 12209:2004. Acabado en acero inoxidable. TESA Ref.CF6TRSR9ICE o equivalente.
2,00 u Detector de estado de puerta cerrada/abierta, tipo de contacto NA / NC. 3 cables de 6m de longitud, protección IP67. Dimensiones: diametro 8 x31. Color blanco. Effeff Ref.10295-6------10 o equivalente.
2,00 u Accesorio para detectores de estado para montaje sobre materiales ferromagnético, dimensión: diametro 19,8,x11,65. Color blanco. Effeff Ref.10296--------10 o equivalente.
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata. ASSA ABLOY Ref.DC500-----DEV1- o equivalente.
1,00 u Guía deslizante para doble hoja serie ASSA ABLOY DCG461 distancia entre bisagras de 1.250 mm. - 2.800 mm. con coordinador mecanico. Válida para cierrapuertas modelos DC340, DC500 y DC700. Certificado segun norma EN 1158. Color plata. ASSA ABLOY Ref.DCG461----DEV1- o equivalente.

| Código | Ud | Descripción | Rendimiento | Precio | Importe |
|---|---|---|---|---|---|
| E.Sll-001 | u | Ref.: 1970908SI o equivalente (material) | 2 | 132.68237314428 | 265.36 |
| E.Sll-002 | u | Ref.: BARVECF32 o equivalente (material) | 1 | 21.850390814008 | 21.85 |
| E.Sll-003 | u | Ref.: CF320SR9ICE o equivalente (material) | 1 | 35.340632099178 | 35.34 |
| E.Sll-004 | u | Ref.: RETFAC32 o equivalente (material) | 1 | 10.030179398833 | 10.03 |
| E.Sll-005 | u | Ref.: CF6TRSR9ICE o equivalente (material) | 1 | 22.340399578258 | 22.34 |
| E.Sll-006 | u | Ref.: 10295-6------10 o equivalente (material) | 2 | 26.720477919922 | 53.44 |
| E.Sll-007 | u | Ref.: 10296--------10 o equivalente (material) | 2 | 4.2600761953168 | 8.52 |
| E.Sll-008 | u | Ref.: DC500-----DEV1- o equivalente (material) | 2 | 101.93182314287 | 203.86 |
| E.Sll-009 | u | Ref.: DCG461----DEV1- o equivalente (material) | 1 | 181.55324724408 | 181.55 |
|  |  | Total |  |  | 802.29 |

| Medición | Uds. | Parcial |
|---|---|---|
| BAJA | 3 | 3.00 |
| Total |  | 3 |

**H.Sll** Ud. GRUPO H
6 Ud. × 250.05 (257.75 con costes indirectos) = 1546.50
Grupo de herrajes para PUERTA EI DE 2H. Formado por:
1,00 u Contracerradura de embutir serie CF-32 para hoja pasiva en puertas cortafuego de 2 hojas, en combinación con cerraduras serie CF-60. Distancia de entrada de 65 mm. Dos modos de funcionamiento manual por tirador en el frente de la cerradura y antipanico. Componentes de acero y acabado del frente en acero inoxidable. Marcado del fente CE s/EN1125. TESA Ref.CF322EN1SR9ICE o equivalente.
1,00 u Cerradura cortafuego serie CF60 de embutir antipático de paso, sólo picaporte para puertas RF. Picaporte de acero sinterizado regulable. Reversible, Distancia de entrada 65mm. Certificada según norma UNE-EN 12209:2004. Acabado en acero inoxidable. TESA Ref.CF6500R9ICE o equivalente.
1,00 u Disparador para punto alto, asegura que dispara el bulón al cerrarse la puerta, mediante un correcto guiado del bulón superior, de forma que ante una situación de sobrecarga, el rozamiento sea minimo y soporte esfuerzos que cumplan con lo especificado en la norma EN1125. TESA Ref.RETCF32 o equivalente.
1,00 u Juego de fallebas de diametro 8, con rosca en las puntas de M8x1 H4 (mayor ajuste), incluye junta anti-giro que evita que la falleba se desenrosque. Bulones con tratamiento carbonitrurado para una mayor dureza superficial para evitar desgastes y cumplir con la norma EN1125. Cerraderos de punto alto y bajo. Altura máxima de puerta 2100 mm. TESA Ref.BARVECF32CE o equivalente.
1,00 u Juego de manillas serie Sena sin bocallave para accionamiento de cerradura cortafuego serie CF60 de paso. Sobre placa cuadrada de 180 x 180mm, con muelle de recuperación. Certificado por L. G. A. I. según UNE 23802, como manilla cortafuego 120 minutos. Acabado en acero inoxidable AISI 316. TESA Ref.MS5C8CFIS16 o equivalente.
2,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Selector de cierre para puerta de doble hoja en acero galvanizado. Para puertas de hasta 1.60m de ancho de hoja. TESA Ref.SELTELCIER o equivalente.
2,00 u Tope de suelo TESA, con taco de caucho, diámetro 45 X 37 mm. Acabado AISI304. TESA Ref.TOPINOXRIS o equivalente.

| Código | Ud | Descripción | Rendimiento | Precio | Importe |
|---|---|---|---|---|---|
| H.Sll-001 | u | Ref.: CF322EN1SR9ICE o equivalente (material) | 1 | 33.590600798285 | 33.59 |
| H.Sll-002 | u | Ref.: CF6500R9ICE o equivalente (material) | 1 | 12.300220000563 | 12.30 |
| H.Sll-003 | u | Ref.: RETCF32 o equivalente (material) | 1 | 9.9401777890726 | 9.94 |
| H.Sll-004 | u | Ref.: BARVECF32CE o equivalente (material) | 1 | 19.650351464314 | 19.65 |
| H.Sll-005 | u | Ref.: MS5C8CFIS16 o equivalente (material) | 1 | 42.670763205204 | 42.67 |
| H.Sll-006 | u | Ref.: DC140-----DEV1- o equivalente (material) | 2 | 43.980786636158 | 87.96 |
| H.Sll-007 | u | Ref.: SELTELCIER o equivalente (material) | 1 | 28.320506537881 | 28.32 |
| H.Sll-008 | u | Ref.: TOPINOXRIS o equivalente (material) | 2 | 7.8101396914142 | 15.62 |
|  |  | Total |  |  | 250.05 |

| Medición | Uds. | Parcial |
|---|---|---|
| S1 | 3 | 3.00 |
| S2 | 3 | 3.00 |
| Subtotal |  | 6.00 |
| Total |  | 6 |

**J.Sll** Ud. GRUPO J
1 Ud. × 106.76 (110.05 con costes indirectos) = 110.05
Grupo de herrajes para PUERTA EI DE 1H. Formado por:
1,00 u Cerradura cortafuego serie CF60 de embutir antipático de paso, sólo picaporte para puertas RF. Picaporte de acero sinterizado regulable. Reversible, Distancia de entrada 65mm. Certificada según norma UNE-EN 12209:2004. Acabado en acero inoxidable. TESA Ref.CF6500R9ICE o equivalente.
1,00 u Juego de manillas serie Sena sin bocallave para accionamiento de cerradura cortafuego serie CF60 de paso. Sobre placa cuadrada de 180 x 180mm, con muelle de recuperación. Certificado por L. G. A. I. según UNE 23802, como manilla cortafuego 120 minutos. Acabado en acero inoxidable AISI 316. TESA Ref.MS5C8CFIS16 o equivalente.
1,00 u Cierrapuertas aéreo tecnología piñon-cremallera serie ASSA ABLOY DC140 con brazo articulado, para puertas desde 850 mm hasta 1.250 mm. Fuerza de cierre desde EN2 a EN5. Velocidad de cierre, velocidad final de cierre y freno a la apertura regulables mediante válvulas frontales. Válvulas temodinámicas para rendimiento constante. Angulo de apertura hasta 180° (EN5=125°). Permite todos los montajes. Certificado según norma EN 1154, Marcado CE. Apto para puertas con protección contra fuego y humo. Acabado en color plata. ASSA ABLOY Ref.DC140-----DEV1- o equivalente.
1,00 u Tope de suelo TESA, con taco de caucho, diámetro 45 X 37 mm. Acabado AISI304. TESA Ref.TOPINOXRIS o equivalente.

| Código | Ud | Descripción | Rendimiento | Precio | Importe |
|---|---|---|---|---|---|
| J.Sll-001 | u | Ref.: CF6500R9ICE o equivalente (material) | 1 | 12.300220000563 | 12.30 |
| J.Sll-002 | u | Ref.: MS5C8CFIS16 o equivalente (material) | 1 | 42.670763205204 | 42.67 |
| J.Sll-003 | u | Ref.: DC140-----DEV1- o equivalente (material) | 1 | 43.980786636158 | 43.98 |
| J.Sll-004 | u | Ref.: TOPINOXRIS o equivalente (material) | 1 | 7.8101396914142 | 7.81 |
|  |  | Total |  |  | 106.76 |

| Medición | Uds. | Parcial |
|---|---|---|
| S2 | 1 | 1.00 |
| Total |  | 1 |

**L.Sll** Ud. GRUPO L
1 Ud. × 159.48 (164.39 con costes indirectos) = 164.39
Grupo de herrajes para DISTRIBUCIÓN INTERIOR 2H CON CIERRAPUERTAS.PÚBLICO Formado por:
1,00 u Cerradura de embutir serie 2030 de paso para puertas de madera o doble chapa. Reversible. Distancia de entrada 60mm. Formato de caja unificada, frente redondeado. Certificada según UNE 12209:2004. Acabado en acero inoxidable. TESA Ref.20356RAI o equivalente.
1,00 u Juego de manillas serie Sena sobre placa cuadrada de 180x180mm sin bocallave. Con muelle de recuperación. Resistencia a la corrosión según norma UNE-EN 1670. Acabado en acero inoxidable AISI 316. TESA Ref.MS5C800IS16 o equivalente.
1,00 u Cierrapuertas aéreo tecnología Cam-Motion serie ASSA ABLOY DC175 con guía deslizante, para puertas de ancho 950 mm hasta 1.100 mm. Fuerza de cierre EN3 y EN4. Velocidad de cierre y velocidad final de cierre regulables mediante válvulas laterales. Válvulas temodinámicas para rendimiento constante. Angulo de apertura hasta 160°. Permite todos los montajes. Certificado según norma EN 1154, Marcado CE. Cumple con los requisistos de construcción sin barreras DDA / CEN TR15894. Apto para puertas con protección contra fuego y humo. Acabado en plata. ASSA ABLOY Ref.DC175------EV1- o equivalente.
2,00 u Tope de fijación a suelo con amortiguador, de 20 X 35 mm de diámetro. Acero Inoxidable. TESA Ref.TOPINOX20 o equivalente.
1,00 u Conjunto de pasador de embutir en el canto de la hoja para puertas de madera, dimensiones 250 x 20.2 x 16.8 mm. Acero IS304. TESA Ref.DB3/4SS10IS o equivalente.

| Código | Ud | Descripción | Rendimiento | Precio | Importe |
|---|---|---|---|---|---|
| L.Sll-001 | u | Ref.: 20356RAI o equivalente (material) | 1 | 13.230236634752 | 13.23 |
| L.Sll-002 | u | Ref.: MS5C800IS16 o equivalente (material) | 1 | 43.090770717419 | 43.09 |
| L.Sll-003 | u | Ref.: DC175------EV1- o equivalente (material) | 1 | 71.081271352845 | 71.08 |
| L.Sll-004 | u | Ref.: TOPINOX20 o equivalente (material) | 2 | 9.4301686670981 | 18.86 |
| L.Sll-005 | u | Ref.: DB3/4SS10IS o equivalente (material) | 1 | 13.220236455889 | 13.22 |
|  |  | Total |  |  | 159.48 |

| Medición | Uds. | Parcial |
|---|---|---|
| P1 | 1 | 1.00 |
| Total |  | 1 |

**N.Sll** Ud. GRUPO N
26 Ud. × 74.85 (77.16 con costes indirectos) = 2006.16
Grupo de herrajes para ASEOS BATIENTES. Formado por:
1,00 u Cerradura de embutir serie 2030 con picaporte y condena para puertas de madera o doble chapa. Reversible. Distancia entre ejes 85mm y entrada de 60mm. Formato de caja unificada, frente redondeado. Certificada según UNE 12209:2004. Acabado en acero inoxidable. TESA Ref.20346RAI o equivalente.
1,00 u Juego de manillas serie Sena sobre placa cuadrada de 180x180 mm con condena. Distancia entre ejes 85mm. Con muelle de recuperación. Muletilla en el interior y dispositivo de emergencia exterior. Resistencia a la corrosión según norma UNE-EN 1670. Acabado en acero inoxidable AISI 316. TESA Ref.MS3C885IS16 o equivalente.
1,00 u Tope de fijación a suelo con amortiguador, de 20 X 35 mm de diámetro. Acero Inoxidable. TESA Ref.TOPINOX20 o equivalente.

| Código | Ud | Descripción | Rendimiento | Precio | Importe |
|---|---|---|---|---|---|
| N.Sll-001 | u | Ref.: 20346RAI o equivalente (material) | 1 | 14.750263821813 | 14.75 |
| N.Sll-002 | u | Ref.: MS3C885IS16 o equivalente (material) | 1 | 50.670906295001 | 50.67 |
| N.Sll-003 | u | Ref.: TOPINOX20 o equivalente (material) | 1 | 9.4301686670981 | 9.43 |
|  |  | Total |  |  | 74.85 |

| Medición | Uds. | Parcial |
|---|---|---|
| BAJA | 14 | 14.00 |
| P1 | 7 | 7.00 |
| S1 | 3 | 3.00 |
| S2 | 2 | 2.00 |
| Subtotal |  | 26.00 |
| Total |  | 26 |

**O.Sll** Ud. GRUPO O
12 Ud. × 74.36 (76.65 con costes indirectos) = 919.80
Grupo de herrajes para ASEOS CORREDERA 1H PMR. Formado por:
1,00 u Cerradura de embutir serie 2030 con gancho basculante adaptada para condenas de baño, para puertas de madera o doble chapa. Reversible. Distancia de entrada 60mm. Formato de caja unificada, frente redondeado. Acabado en acero inoxidable. TESA Ref.2038C6RAI o equivalente.
1,00 u Doble tirador recto serie Sena de diámetro 20mm. Distancia entre ejes 200mm. Acabado acero inoxidable AISI 304. Incluye fijaciones para vidrio y madera. TESA Ref.DTR20200IS o equivalente.
1,00 u Muletilla interior y dispositivo de emergencia exterior sobre roseta de 53 mm de diámetro, para puertas de condena. Con visor de libre/ ocupado. Acabado acero inoxidable AISI 304. TESA Ref.MB0REMESSMINIS o equivalente.

| Código | Ud | Descripción | Rendimiento | Precio | Importe |
|---|---|---|---|---|---|
| O.Sll-001 | u | Ref.: 2038C6RAI o equivalente (material) | 1 | 27.730495985008 | 27.73 |
| O.Sll-002 | u | Ref.: DTR20200IS o equivalente (material) | 1 | 32.880588099065 | 32.88 |
| O.Sll-003 | u | Ref.: MB0REMESSMINIS o equivalente (material) | 1 | 13.750245935588 | 13.75 |
|  |  | Total |  |  | 74.36 |

| Medición | Uds. | Parcial |
|---|---|---|
| BAJA | 6 | 6.00 |
| P1 | 4 | 4.00 |
| S1 | 2 | 2.00 |
| Subtotal |  | 12.00 |
| Total |  | 12 |

**S.Sll** Ud. GRUPO S
6 Ud. × 837.05 (862.83 con costes indirectos) = 5176.98
Grupo de herrajes para CORTAVIENTOS 2H. Formado por:
1,00 u Incremento por amaestramiento de grupos, sistema TESA TX80. Con Gran Maestra y sub- maestras llave propia por código. Numero de llaves a definir en Plan de Amaestramiento en obra. Incluida numeración estándar de cilindro y llave, otros consultar. TESA Ref.REC1TX8G o equivalente.
1,00 u Doble bocallave sobre roseta oval para carpintería de aluminio, puertas con llave con cilindro Europerfil. Acabado acero inoxidable AISI 304. TESA Ref.MOVABOMIS o equivalente.
2,00 u Doble tirador recto serie Sena de diámetro 450mm. Distancia entre ejes 825mm. Inclinación de 65° para librar el acceso al cilindro. Acabado acero inoxidable AISI 304. Incluye fijaciones para vidrio y madera. TESA Ref.DTSRLI450IS o equivalente.
2,00 u Cierrapuertas oculto tecnología Cam-Motion serie ASSA ABLOY DC840 para guía deslizante, para puertas de ancho = 750 mm hasta 1.100 mm. Fuerza de cierre regulable desde EN1 a EN4. Velocidad de cierre y velocidad final de cierre mediante valvulas regulables desde arriba, freno a la apertura incorporado. Válvulas temodinámicas para rendimiento constante. Angulo de apertura hasta 120°. Certificado según norma EN 1154, Marcado CE. Cumple con los requisistos de construcción sin barreras DDA / CEN TR15894. Apto para puertas con protección contra fuego y humo. Acabado plata. ASSA ABLOY Ref.DC840--------40 o equivalente.
1,00 u Guía deslizante oculta para doble hoja distancia entre bisagras de 1.350 mm. - 2.500 mm. con coordinador mecanico serie ASSA ABLOY DCG881. Válida para cierrapuertas modelos DC840 y DC860. Alimentacion 24 V DC. Certificado segun norma EN 1158. Acabado plata EV1. ASSA ABLOY Ref.DCG881-----EV1- o equivalente.

| Código | Ud | Descripción | Rendimiento | Precio | Importe |
|---|---|---|---|---|---|
| S.Sll-001 | u | Ref.: REC1TX8G o equivalente (material) | 1 | 21.050376505028 | 21.05 |
| S.Sll-002 | u | Ref.: MOVABOMIS o equivalente (material) | 1 | 4.2400758375924 | 4.24 |
| S.Sll-003 | u | Ref.: DTSRLI450IS o equivalente (material) | 2 | 180.98323704893 | 361.97 |
| S.Sll-004 | u | Ref.: DC840--------40 o equivalente (material) | 2 | 132.59237153452 | 265.18 |
| S.Sll-005 | u | Ref.: DCG881-----EV1- o equivalente (material) | 1 | 184.62330215479 | 184.62 |
|  |  | Total |  |  | 837.05 |

| Medición | Uds. | Parcial |
|---|---|---|
| BAJA | 6 | 6.00 |
| Total |  | 6 |

**KA.Sll** Ud. GRUPO KA
3 Ud. × 65.75 (67.78 con costes indirectos) = 203.34
Grupo de herrajes para DISTRIBUCIÓN INTERIOR 1H. Formado por:
1,00 u Cerradura de embutir serie 2030 de paso para puertas de madera o doble chapa. Reversible. Distancia de entrada 60mm. Formato de caja unificada, frente redondeado. Certificada según UNE 12209:2004. Acabado en acero inoxidable. TESA Ref.20356RAI o equivalente.
1,00 u Juego de manillas serie Sena sobre placa cuadrada de 180x180mm sin bocallave. Con muelle de recuperación. Resistencia a la corrosión según norma UNE-EN 1670. Acabado en acero inoxidable AISI 316. TESA Ref.MS5C800IS16 o equivalente.
1,00 u Tope de fijación a suelo con amortiguador, de 20 X 35 mm de diámetro. Acero Inoxidable. TESA Ref.TOPINOX20 o equivalente.

| Código | Ud | Descripción | Rendimiento | Precio | Importe |
|---|---|---|---|---|---|
| KA.Sll-001 | u | Ref.: 20356RAI o equivalente (material) | 1 | 13.230236634752 | 13.23 |
| KA.Sll-002 | u | Ref.: MS5C800IS16 o equivalente (material) | 1 | 43.090770717419 | 43.09 |
| KA.Sll-003 | u | Ref.: TOPINOX20 o equivalente (material) | 1 | 9.4301686670981 | 9.43 |
|  |  | Total |  |  | 65.75 |

| Medición | Uds. | Parcial |
|---|---|---|
| P1 | 3 | 3.00 |
| Total |  | 3 |

## 13 AISLAMIENTOS, VIDRIOS E IMPERMEABILIZACIONES (25/07/2006)
Importe: 272613.88
Con objeto de alcanzar 1 Punto en el Requisito MAT 1 del esquema Nueva Construcción del certificado medioambiental BREEAM ES el 80% de los productos por volumen de las categorías Vidrio, Yeso laminado y escayola y Aislamiento deberán contar con una Declaración Ambiental de Producto.
Con objeto de alcanzar 1 Punto en el Requisito MAT 4 del esquema Nueva Construcción del certificado medioambiental BREEAM ES el 80% por volumen del aislamiento térmico empleado en los elmeentos de construcción fachadas, losa o forjado de planta baja, cubierta,instalaciones y particiones con espacios debe haber sido obtenido de manera que esté certificado de acuerdo a un nivel ISO 14001 o superior.
Relación comercial: ADMON: Conselleria, 270563.48, Alicante, 271244.88, Andalucía, 271244.24, Aragón, Asturias, 271245.53, Baleares, 271244.02, Canarias, 271243.81, Cantabria, Castellón, Castilla - La Manc, Castilla y León, Cataluña, 271245.1, Comunitat Valencia, Extremadura, Galicia, Madrid (Comunidad, Murcia (Región), Navarra (Comunidad, País Vasco, 271245.74, Rioja, La, Valencia

**E10ATC220** m2 AISLAMIENTO TÉRMICO CUBIERTA INCLINADA LR= 100 MM (18/11/2020)
1922.04 m2 × 13.34 (13.75 con costes indirectos) = 26428.05
Aislamiento térmico para cubiertas inclinada de hormigón, con panel rígido de alta densidad de lana de roca ALPHAROCK E-225 de ROXKWOOL o equivalente , constituido por lana de roca de 100 mm de espesor cumpliendo la norma UNE-EN 13162 Productos Aislantes térmicos para aplicaciones en la edificación con una conductividad térmica de 0,034 W/(m·K), clase de reacción al fuego A1.
Con objeto de alcanzar 1 Punto en el Requisito MAT 1 del esquema Nueva Construcción del certificado medioambiental BREEAM ES los productos de aislamiento deberán contar con una Declaración Ambiental de Producto.
Con objeto de alcanzar 1 Punto en el Requisito MAT 4 del esquema Nueva Construcción del certificado medioambiental BREEAM ES el 80% por volumen del aislamiento térmico empleado en los elementos de cubierta debe haber sido obtenido de manera que esté certificado de acuerdo a un nivel ISO 14001 o superior.

| Código | Ud | Descripción | Rendimiento | Precio | Importe |
|---|---|---|---|---|---|
| O01OA030 | h. | Oficial primera | 0.047 | 18.5 | 0.87 |
| O01OA050 | h | Ayudante | 0.047 | 16 | 0.75 |
| P07TR460 | m2 | Panel rígido lana de roca 100 mm (material) | 1 | 11.580207122481 | 11.58 |
| %0050 | % | Medios auxiliares | 0.5 % | 13.20 | 0.07 |
| %PM01 | % | Pequeño material | 0.5 % | 13.27 | 0.07 |
|  |  | Total |  |  | 13.34 |

| Medición | Uds. | Parcial |
|---|---|---|
| Idem medición cubierta ZINC | 1922.04 | 1922.04 |
| Total |  | 1922.04 |

**E09LAMTYVEK** m2 LAMINA IMPERMEABILIZANTE CUBIERTA EUROTOP (18/11/2020)
1922.04 m2 × 13.81 (14.24 con costes indirectos) = 27369.85
Suministro y colocación de lámina impermeabilizante flexible transpirante de fibras de bio-componentes de alta densidad con polipropileno termosoldado, tipo EUROTOP de FAKRO o equivalente, colocada con solapes de 15 cm en dirección perpendicular a la máxima pendiente, incluso sellado de juntas con cinta adhesiva. Completamente colocado.

| Código | Ud | Descripción | Rendimiento | Precio | Importe |
|---|---|---|---|---|---|
| O01OA030 | h. | Oficial primera | 0.113 | 18.5 | 2.09 |
| O01OA050 | h | Ayudante | 0.113 | 16 | 1.81 |
| P06SL195 | m2 | Lámina polietileno EUROTOP o equivalente (material) | 1.15 | 7.9601423743479 | 9.15 |
| P06WA170 | m. | Cinta adhesiva (material) | 0.4 | 1.5600279025104 | 0.62 |
| %0050 | % | Medios auxiliares | 0.5 % | 13.67 | 0.07 |
| %PM01 | % | Pequeño material | 0.5 % | 13.74 | 0.07 |
|  |  | Total |  |  | 13.81 |

| Medición | Uds. | Parcial |
|---|---|---|
| Idem medición cubierta ZINC | 1922.04 | 1922.04 |
| Total |  | 1922.04 |

**E10ATX230n** m2 AISLAMIENTO FACHADA VENTILADA LANA DE ROCA 60MM (18/11/2020)
1220.26 m2 × 25.04 (25.81 con costes indirectos) = 31494.91
Aislamiento de fachada ventilada realizado con paneles de lana de roca Ventirock Duo de ROCKWOOL, de doble densidad, de 60 mm de espesor, resistencia térmica 2,35 (m²K)/W, densidad capa superior 100 kg/m3, densidad capa inferior 40 kg/m3, conductividad térmica 0,034 W/(mK), y Euroclase A1 de reacción al fuego, fijados al muro base mediante espigas plásticas, ancladas mediante taladro y golpeo, tipo DH con arandela DH, (4,15uds/m2). Las fijaciones deben ser adecuadas para el soporte en referencia a las categorías de uso que figuran en el ETAG 0014. 100mm de longitud como mínimo y con un diámetro de cabeza de 90mm. Completamente colocado, incluso, cortes, mermas, y medios auxiliares, medido deduciendo huecos superiores a 1m2.
Con objeto de alcanzar 1 Punto en el Requisito MAT 1 del esquema Nueva Construcción del certificado medioambiental BREEAM ES los productos de aislamiento deberán contar con una Declaración Ambiental de Producto.
Con objeto de alcanzar 1 Punto en el Requisito MAT 4 del esquema Nueva Construcción del certificado medioambiental BREEAM ES el 80% por volumen del aislamiento térmico empleado en los elementos de fachada debe haber sido obtenido de manera que esté certificado de acuerdo a un nivel ISO 14001 o superior.

| Código | Ud | Descripción | Rendimiento | Precio | Importe |
|---|---|---|---|---|---|
| O01OA030 | h. | Oficial primera | 0.282 | 18.5 | 5.22 |
| O01OA050 | h | Ayudante | 0.282 | 16 | 4.51 |
| P07TR371n | m2 | Panel rígido de lana de roca volcánica Ventirock Duo "ROCKWOOL" 60 mm o equivalente (material) | 1 | 14.120252553492 | 14.12 |
| P07W440 | ud | Fijación mecánica aislamiento (material) | 4.15 | 0.2300041138317 | 0.95 |
| %0050 | % | Medios auxiliares | 0.5 % | 24.80 | 0.12 |
| %PM01 | % | Pequeño material | 0.5 % | 24.92 | 0.12 |
|  |  | Total |  |  | 25.04 |

| Medición | Uds. | Parcial |
|---|---|---|
| ** FACHADA ZINC |  |  |
| Idem medición fachada zinc | 1220.26 | 1220.26 |
| Subtotal |  | 1220.26 |
| Total |  | 1220.26 |

**E10ATD070nn** m2 AISLAMIENTO FACHADA NO VENTILADA LANA ROCA 60 MM (18/11/2020)
430.25 m2 × 15.16 (15.63 con costes indirectos) = 6724.81
Aislamiento de fachada no ventilada realizado con paneles de lana de roca FIXROCK PLUS de ROCKWOOL o equivalente, de doble densidad, de 60 mm de espesor, resistencia térmica 1,45(m²K)/W, densidad capa superior 100 kg/m3, densidad capa inferior 40 kg/m3 , conductividad térmica 0,034 W/(mK), y Euroclase A1 de reacción al fuego, fijados al muro base mediante mortero adhesivo FIXROCK. Completamente colocado, incluso, cortes, mermas, y medios auxiliares, medido deduciendo huecos superiores a 1m2.
Con objeto de alcanzar 1 Punto en el Requisito MAT 1 del esquema Nueva Construcción del certificado medioambiental BREEAM ES los productos de aislamiento deberán contar con una Declaración Ambiental de Producto.
Con objeto de alcanzar 1 Punto en el Requisito MAT 4 del esquema Nueva Construcción del certificado medioambiental BREEAM ES el 80% por volumen del aislamiento térmico empleado en los elementos de fachada debe haber sido obtenido de manera que esté certificado de acuerdo a un nivel ISO 14001 o superior.

| Código | Ud | Descripción | Rendimiento | Precio | Importe |
|---|---|---|---|---|---|
| O01OA030 | h. | Oficial primera | 0.107 | 18.5 | 1.98 |
| O01OA050 | h | Ayudante | 0.107 | 16 | 1.71 |
| P07A02ac | m2 | Lana roca Fixrock e=60 mm o equivalente (material) | 1.1 | 6.3501135775263 | 6.99 |
| P01FA993 | kg | Mortero adhesivo (material) | 6 | 0.7200128780817 | 4.32 |
| %0050 | % | Medios auxiliares | 0.5 % | 15.00 | 0.08 |
| %PM01 | % | Pequeño material | 0.5 % | 15.08 | 0.08 |
|  |  | Total |  |  | 15.16 |

| Medición | Uds. | Largo | Alto | Parcial |
|---|---|---|---|---|
| Subtotal: *** TRASDOSADO FACHADA HORMIGON |  |  |  | 0.00 |
| *** FACHADA SUROESTE |  |  |  |  |
| Alzado a calle | 1 | 27.12 | 4.34 | 117.70 |
| a des: ventanas VE01 | -5 | 0.86 | 1.8 | -7.74 |
| VE10.02 | -1 | 6.7 | 2.9 | -19.43 |
| ** FACHADA NOROESTE |  |  |  |  |
| Alzado lateral izquierdo | 1 | 6.86 | 4.34 | 29.77 |
| VE01 | -1 | 2.15 | 1.8 | -3.87 |
| ** FACHADA NORESTE |  |  |  |  |
| Alzado posterior | 1 | 66.76 | 4.35 | 290.41 |
| VE06.01 | -5 | 7.05 | 3.5 | -123.38 |
| ** FACHADA SURESTE |  |  |  |  |
| Alzado lateral derecha | 1 | 13.88 | 4.34 | 60.24 |
| VE03 | -1 | 1.17 | 2.13 | -2.49 |
| **ZÓCALO MURO HORMIGON FACHADAS |  |  |  |  |
| Fachada Suroeste | 1 | 24.47 | 0.9 | 22.02 |
| Fachada Noroeste | 1 | 33.52 | 1 | 33.52 |
| Fachada Sureste | 1 | 33.5 | 1 | 33.50 |
| Subtotal |  |  |  | 430.25 |
| Total |  |  |  | 430.25 |

**E10ATV211** m2 AISLAMIENTO CONTORNO VENTANAS FACH.VENT, LANA DE ROCA 30MM (18/11/2020)
215.4 m2 × 12.19 (12.57 con costes indirectos) = 2707.58
Aislamiento de contorno de ventanas de fachada ventilada realizado con paneles de lana de roca, monodensidad, de 30 mm de espesor, resistencia térmica 0,85 (m²K)/W, densidad 70 kg/m3, conductividad térmica 0,034 W/(mK), y Euroclase A1 de reacción al fuego, fijados al muro base mediante espigas plásticas, ancladas por golpeo. Las fijaciones deben ser adecuadas para el soporte en referencia a las categorías de uso que figuran en el ETAG 0014. 100mm de longitud como mínimo y con un diámetro de cabeza de 90mm. Se utilizará 1 fijación por panel. Completamente colocado, incluso, cortes, mermas, y medios auxiliares.
Con objeto de alcanzar 1 Punto en el Requisito MAT 1 del esquema Nueva Construcción del certificado medioambiental BREEAM ES los productos de aislamiento deberán contar con una Declaración Ambiental de Producto.
Con objeto de alcanzar 1 Punto en el Requisito MAT 4 del esquema Nueva Construcción del certificado medioambiental BREEAM ES el 80% por volumen del aislamiento térmico empleado en los elementos de fachada debe haber sido obtenido de manera que esté certificado de acuerdo a un nivel ISO 14001 o superior.

| Código | Ud | Descripción | Rendimiento | Precio | Importe |
|---|---|---|---|---|---|
| O01OA030 | h. | Oficial primera | 0.134 | 18.5 | 2.48 |
| O01OA070 | h | Peón ordinario | 0.134 | 14.5 | 1.94 |
| P07TV810Un1 | m2 | Manta LR contorno ventanas e=30mm (material) | 1.05 | 6.4101146506998 | 6.73 |
| P07W440 | ud | Fijación mecánica aislamiento | 4 | 0.2300041138317 | 0.92 |
| %0050 | % | Medios auxiliares | 0.5 % | 12.07 | 0.06 |
| %PM01 | % | Pequeño material | 0.5 % | 12.13 | 0.06 |
|  |  | Total |  |  | 12.19 |

| Medición | Uds. | Largo | Ancho | Parcial |
|---|---|---|---|---|
| *** RECERCADO VENTANAS |  |  |  |  |
| VE01 (0.86X1.8) | 99 | 5.32 | 0.2 | 105.34 |
| VE02 (0.86X1.60) | 10 | 4.92 | 0.2 | 9.84 |
| VE03 (2.15X1.80) | 2 | 7.9 | 0.2 | 3.16 |
| VE04 (3.01X1.8) | 1 | 9.62 | 0.2 | 1.92 |
| VE05 (1.72X1.8) | 1 | 7.04 | 0.2 | 1.41 |
| VE14 (3.44X2.35) | 1 | 11.58 | 0.2 | 2.32 |
| VE15 (1.29X2.35) | 1 | 7.28 | 0.2 | 1.46 |
| VE16 (4.98X2.35) | 1 | 14.66 | 0.2 | 2.93 |
| VE18 (1.92X2.35) | 1 | 8.54 | 0.2 | 1.71 |
| VE17 (3.6X2.35) | 1 | 11.9 | 0.2 | 2.38 |
| VE19 (0.86X2.35) | 1 | 6.42 | 0.2 | 1.28 |
| VE20 (7.01X2.35) | 1 | 18.72 | 0.2 | 3.74 |
| VE21 (1.72x2.35) | 1 | 8.14 | 0.2 | 1.63 |
| VE22 (1.05x2.35) | 3 | 6.8 | 0.2 | 4.08 |
| VE23 (1.29x2.35) | 1 | 7.28 | 0.2 | 1.46 |
| VE24 (2.15x2.35) | 1 | 9 | 0.2 | 1.80 |
| VE25 (1.72x2.35) | 1 | 8.14 | 0.2 | 1.63 |
| VE26 (3.83x2.35) | 1 | 12.36 | 0.2 | 2.47 |
| VE27 (3.83x1.85) | 1 | 11.36 | 0.2 | 2.27 |
| VE28 (3.37x1.85) | 10 | 10.44 | 0.2 | 20.88 |
| VE29 (2.21x1.85) | 1 | 8.12 | 0.2 | 1.62 |
| VE30 (4.73x1.85) | 1 | 13.16 | 0.2 | 2.63 |
| VE31 (3.38x0.75) | 8 | 8.26 | 0.2 | 13.22 |
| VE32 (7.05x1.5) | 4 | 17.1 | 0.2 | 13.68 |
| VE33 (6.09x1.5) | 2 | 15.18 | 0.2 | 6.07 |
| PE01 (1.03X2.1) | 2 | 5.23 | 0.2 | 2.09 |
| PE02 (1.75X2.1) | 2 | 5.95 | 0.2 | 2.38 |
| Subtotal |  |  |  | 215.40 |
| Total |  |  |  | 215.4 |

**E27WW010n** m2 PINTURA TERMOAISLANTE EXTERIORES (12/02/2019)
30.71 m2 × 10.29 (10.61 con costes indirectos) = 325.83
Pintura aislante térmica y anticondensación para exterior , monocomponente en base acuosa, que confiere al soporte cualidades termoaislantes, fonoabsorventes, anticondensación y antimoho, en acabado liso color blanco aplicado con brocha o rodillo , con 2-3 manos hasta alcanzar un espesor mínimo de 700 micras, aplicado sobre soporte limpio de polvo, grasas u otros desperdicios, siguiendo las instrucciones del fabricante. Completamente terminado con p.p. de materiales auxiliares y mano de obra necesaria.
Con objeto de alcanzar 1 Punto en el Requisito MAT 1 del esquema Nueva Construcción del certificado medioambiental BREEAM ES los productos de aislamiento deberán contar con una Declaración Ambiental de Producto.
Con objeto de alcanzar 1 Punto en el Requisito MAT 4 del esquema Nueva Construcción del certificado medioambiental BREEAM ES el 80% por volumen del aislamiento térmico empleado en los elementos de fachada debe haber sido obtenido de manera que esté certificado de acuerdo a un nivel ISO 14001 o superior.

| Código | Ud | Descripción | Rendimiento | Precio | Importe |
|---|---|---|---|---|---|
| O01OB230 | h | Oficial 1ª pintura | 0.075 | 18.5 | 1.39 |
| O01OB240 | h | Ayudante pintura | 0.075 | 16 | 1.20 |
| PV25JV020 | l | Pintura termoaislante (material) | 0.714 | 10.570189057394 | 7.55 |
| %0100 | % | Medios auxiliares | 1 % | 10.14 | 0.10 |
| %PM01 | % | Pequeño material | 0.5 % | 10.24 | 0.05 |
|  |  | Total |  |  | 10.29 |

Claves: blanco, fijación, emulsión, liso, térmico, interior, color, mate, condensación, moho, previo, soporte, pintura, conductor, madero, aislar, fonoabsorbente, material

| Medición | Uds. | Largo | Ancho | Parcial |
|---|---|---|---|---|
| *** CANTOS FORJADO MURO HORMIGON |  |  |  |  |
| *** FACHADA NORESTE |  |  |  |  |
| - Aula de percusión | 1 | 1.7 | 1 | 1.70 |
|  | 1 | 5.41 | 1 | 5.41 |
|  | 1 | 6.45 | 1 | 6.45 |
| - Aula contrabajo | 1 | 1.7 | 1 | 1.70 |
|  | 1 | 9 | 1 | 9.00 |
|  | 1 | 6.45 | 1 | 6.45 |
| Subtotal |  |  |  | 30.71 |
| Total |  |  |  | 30.71 |

**E10ATV710n** m2 AISLAMIENTO CÁMARAS/TECHOS LANA ROCA 50MM (18/11/2020)
2315.87 m2 × 8.26 (8.51 con costes indirectos) = 19708.05
Aislamiento térmico y acústico en fachadas, medianerías y divisorios interiores, y falsos techos, con panel de lana de roca de 50mm de espesor,70kg/m3 de densidad, y 0.034 W/(m*K) de conductividad térmica, tipo Alpharock E225 de Rockwool o equivalente, colocado entre montantes, de trasdosado de tabiquería de pladur, sobre placas de falso techo o sobre paramentos. Totalmente colocado.
Con objeto de alcanzar 1 Punto en el Requisito MAT 1 del esquema Nueva Construcción del certificado medioambiental BREEAM ES los productos de aislamiento deberán contar con una Declaración Ambiental de Producto.
Con objeto de alcanzar 1 Punto en el Requisito MAT 4 del esquema Nueva Construcción del certificado medioambiental BREEAM ES el 80% por volumen del aislamiento térmico empleado en los elementos de fachada debe haber sido obtenido de manera que esté certificado de acuerdo a un nivel ISO 14001 o superior.

| Código | Ud | Descripción | Rendimiento | Precio | Importe |
|---|---|---|---|---|---|
| O01OA030 | h. | Oficial primera | 0.104 | 18.5 | 1.92 |
| O01OA050 | h | Ayudante | 0.104 | 16 | 1.66 |
| P07alpharock4 | m2 | Panel lana roca 50mm 70Kg/m3 Alpharock E-225 o equivalente (material) | 1.05 | 4.3800783416638 | 4.60 |
| %0050 | % | Medios auxiliares | 0.5 % | 8.18 | 0.04 |
| %PM01 | % | Pequeño material | 0.5 % | 8.22 | 0.04 |
|  |  | Total |  |  | 8.26 |

Claves: panel, medianero, cámara, areno, térmico, acústico, fachada, rígido, resistencia, conductor, interior, fuego, densidad, alto, mineral, lana, aislamiento

| Medición | Uds. | Largo | Alto | Parcial |
|---|---|---|---|---|
| Idem medición falso techo PYL 2x15mm | 1724.84 |  |  | 1724.84 |
| Idem medición FT exteriores H1-13mm ABOVEDADO | 105.82 |  |  | 105.82 |
| Idem medición FT exterior Zinc | 43.7 |  |  | 43.70 |
| Subtotal |  |  |  | 1874.36 |
| ... |  |  |  |  |
| Subtotal: Pasillos planta primera |  |  |  | 0.00 |
| -- Pasillo | 1 | 364.47 |  | 364.47 |
| -- Cafetería | 1 | 39.38 |  | 39.38 |
| Subtotal |  |  |  | 403.85 |
| .. |  |  |  |  |
| -- Cámara cuarto maquinas ascensor auditorio | 2 | 2.23 | 3.8 | 16.95 |
|  | 1 | 5.45 | 3.8 | 20.71 |
| Subtotal |  |  |  | 37.66 |
| Total |  |  |  | 2315.87 |

**E10AAF210** m2 AISLAMIENTO MW 20MM BAJO SOLERA (18/11/2020)
3222.34 m2 × 7.4 (7.63 con costes indirectos) = 24586.45
Suministro y colocación de aislamiento acústico a ruido de impacto y térmico en suelo flotante, formado por panel rígido de lana de roca no revestido de 20 mm de espesor y film de polietileno de 0,2 mm de espesor, para colocación bajo solera de hormigón o capa de mortero con suficiente rigidez. Resistencia térmica 0,55 m²K/W. Rigidez dinámica 15 MN/m2 según UNE-EN 29052-1:1994. Compresibilidad (c) 5 mm según UNE-EN 12431:2013. Reacción al fuego A1 según UNE-EN 13501-1:2007+A1:2010. Incluso p.p. de preparación del soporte existente, que debe estar limpio y totalmente seco, colocación de bandas perimetrales y en elementos pasantes, para conseguir una total desolidarización de la capa posterior, colocación de los paneles dejando las juntas cerradas y el film solapando al menos 15 cm o sellando las juntas con cinta. Según CTE DB-HR. Medida toda la superficie a ejecutar. Lana mineral (MW) con marcado CE y DdP (Declaración de prestaciones) según Reglamento (UE) 305/2011. i/p.p. cortes, colocación y medios auxiliares, completamente colocado.
Con objeto de alcanzar 1 Punto en el Requisito MAT 1 del esquema Nueva Construcción del certificado medioambiental BREEAM ES los productos de aislamiento deberán contar con una Declaración Ambiental de Producto.
Con objeto de alcanzar 1 Punto en el Requisito MAT 4 del esquema Nueva Construcción del certificado medioambiental BREEAM ES el 80% por volumen del aislamiento térmico empleado en los elementos de losa o forjado debe haber sido obtenido de manera que esté certificado de acuerdo a un nivel ISO 14001 o superior.

| Código | Ud | Descripción | Rendimiento | Precio | Importe |
|---|---|---|---|---|---|
| O01OA030 | h. | Oficial primera | 0.056 | 18.5 | 1.04 |
| O01OA050 | h | Ayudante | 0.028 | 16 | 0.45 |
| P07TL850 | m2 | Panel rígido lana mineral p/suelo flotante e=20 mm (material) | 1.05 | 5.2200933660925 | 5.48 |
| P07W340 | m2 | Film PE transparente e=0,2 mm | 1.05 | 0.3300059024541 | 0.35 |
| %0050 | % | Medios auxiliares | 0.5 % | 7.32 | 0.04 |
| %PM01 | % | Pequeño material | 0.5 % | 7.36 | 0.04 |
|  |  | Total |  |  | 7.4 |

| Medición | Uds. | Parcial |
|---|---|---|
| Subtotal: *** CONSERVATORIO |  | 0.00 |
| Idem medición pavimento terrazo | 789.31 | 789.31 |
| Subtotal |  | 789.31 |
|  | 87.85 | 87.85 |
| Subtotal |  | 87.85 |
| Idem medición pavimento linoleo. ACT001 | 2345.18 | 2345.18 |
| Subtotal |  | 2345.18 |
| Total |  | 3222.34 |

**E10ATV010n** m2 AISLAMIENTO TÉRMICO POR REFLEXIÓN 3mm (18/11/2020)
28.8 m2 × 9.06 (9.34 con costes indirectos) = 268.99
Aislamiento térmico por reflexión (ATR) de 3mm de espesor formado por dos capas de aluminio sobre una matriz resistente de burbujas de polietileno tipo TQ TECNOTERMIC de TECNOL o equivalente, colocado mediante fijaciones al paramento. Preparado para cerrar con elementos de terminación, auto-portantes o sobre rastreles. Terminado, incluso sellado de juntas con cinta adhesiva de aluminio, p.p. de cortes, medios auxiliares y limpieza.

| Código | Ud | Descripción | Rendimiento | Precio | Importe |
|---|---|---|---|---|---|
| O01OA030 | h. | Oficial primera | 0.047 | 18.5 | 0.87 |
| O01OA050 | h | Ayudante | 0.047 | 16 | 0.75 |
| P07TV100n | m2 | Aislamiento reflexivo Alu TQ Tecnotermic o equivalente (material) | 1.05 | 3.6200647481331 | 3.80 |
| P07W900 | ud | Fijación mecánica aislamiento (material) | 4 | 0.1800032195204 | 0.72 |
| P07W350n | ud | Rollo cinta selladora aluminio (material) | 1 | 2.8200504391534 | 2.82 |
| %0050 | % | Medios auxiliares | 0.5 % | 8.96 | 0.04 |
| %PM01 | % | Pequeño material | 0.5 % | 9.00 | 0.05 |
|  |  | Total |  |  | 9.06 |

Claves: estanco, aluminio, soporte, polietileno, aire, emisor, resistencia, fijación, lámina, cámara, montante, interior, colocación, aislamiento, tira, marco, optimer system, círculo, seco, tabiquería, rastrel, terminación, cerrajería, preparación, suministro, lateral, auxiliar, capa, bobina, junta, cinta, adhesivo, medio, limpieza, corte, estructura, térmico

| Medición | Uds. | Largo | Alto | Parcial |
|---|---|---|---|---|
| ** PILARES PLANTA BAJA- SALA USOS MULTIPLES (contorno completo) | 2 | 2.4 | 3 | 14.40 |
| ** PILARES PLANTA BAJA- CORO/ORQUESTA (contorno completo) | 2 | 2.4 | 3 | 14.40 |
| Subtotal |  |  |  | 28.80 |
| Total |  |  |  | 28.8 |

**E10IPC010n** ml LAMINA IMP. POLIOLEFINAS BAJO VIERTEAGUAS (18/11/2020)
256.98 ml × 9.69 (9.99 con costes indirectos) = 2567.23
Suministro y colocación de lámina flexible de poliolefinas para impermeablización de vierteaguas y albardillas en ventanas y huecos, de 30 cm. de espesor aproximadamente, tipo DRY 120 de REVESTECH o equivalente, constituida por una membrana de copolimero EVA sobre fibras de poliéster y polipropileno. Ambas caras permiten el óptimo agarre con el cemento cola C2 S1/S2. Las láminas deben realizarse a testa, sellándolas con bandas DRY50 BANDA y sellador de juntas SEAL PLUS. Totalmente terminado, listo para colocar el vierteaguas.

| Código | Ud | Descripción | Rendimiento | Precio | Importe |
|---|---|---|---|---|---|
| O01OA030 | h. | Oficial primera | 0.151 | 18.5 | 2.79 |
| O01OA050 | h | Ayudante | 0.151 | 16 | 2.42 |
| P06SL500n | m2 | Membrana sintética poliolefinas DRY120 o equivalente (material) | 0.4 | 10.940195675297 | 4.38 |
| %0050 | % | Medios auxiliares | 0.5 % | 9.59 | 0.05 |
| %PM01 | % | Pequeño material | 0.5 % | 9.64 | 0.05 |
|  |  | Total |  |  | 9.69 |

| Medición | Uds. | Largo | Parcial |
|---|---|---|---|
| *** RECERCADO VENTANAS |  |  |  |
| VE01 (0.86X1.8) | 99 | 0.86 | 85.14 |
| VE02 (0.86X1.60) | 10 | 0.86 | 8.60 |
| VE03 (2.15X1.80) | 2 | 2.15 | 4.30 |
| VE04 (3.01X1.8) | 1 | 3.01 | 3.01 |
| VE05 (1.72X1.8) | 1 | 1.72 | 1.72 |
| VE14 (3.44X2.35) | 1 | 3.44 | 3.44 |
| VE15 (1.29X2.35) | 1 | 1.29 | 1.29 |
| VE16 (4.98X2.35) | 1 | 4.98 | 4.98 |
| VE18 (1.92X2.35) | 1 | 1.92 | 1.92 |
| VE17 (3.6X2.35) | 1 | 3.6 | 3.60 |
| VE19 (0.86X2.35) | 1 | 0.86 | 0.86 |
| VE20 (7.01X2.35) | 1 | 7.01 | 7.01 |
| VE21 (1.72x2.35) | 1 | 1.72 | 1.72 |
| VE22 (1.05x2.35) | 3 | 1.05 | 3.15 |
| VE23 (1.29x2.35) | 1 | 1.29 | 1.29 |
| VE24 (2.15x2.35) | 1 | 2.15 | 2.15 |
| VE25 (1.72x2.35) | 1 | 1.72 | 1.72 |
| VE26 (3.83x2.35) | 1 | 3.73 | 3.73 |
| VE27 (3.83x1.85) | 1 | 3.73 | 3.73 |
| VE28 (3.37x1.85) | 10 | 3.37 | 33.70 |
| VE29 (2.21x1.85) | 1 | 2.21 | 2.21 |
| VE30 (4.73x1.85) | 1 | 4.73 | 4.73 |
| VE31 (3.38x0.75) | 8 | 3.38 | 27.04 |
| VE32 (7.05x1.5) | 4 | 7.05 | 28.20 |
| VE33 (6.09x1.5) | 2 | 6.09 | 12.18 |
| PE01 (1.03X2.1) | 2 | 1.03 | 2.06 |
| PE02 (1.75X2.1) | 2 | 1.75 | 3.50 |
| Subtotal |  |  | 256.98 |
| Total |  |  | 256.98 |

**E10IAP040BN** m2 IMPERMEABILIZ. POLIETILENO ZONAS HUMEDAS (12/02/2019)
10.23 m2 × 54.29 (55.96 con costes indirectos) = 572.47
Impermeabilización de zonas humedades, aseos con ducha in situ en vestuarios, con lámina de polietileno flexible de 0.5 mm de espesor revestida por ambos lados con geotextil, tipo KERDI - DS de SCHLÜTER SYSTEM o equivalente, colocada con adhesivo bicomponente tipo KERDI-COLL sobre capa de nivelación y pendientes realizada con mortero de cemento y arena de río de 2 cm de espesor mínimo, incluso p.p. de accesorios y piezas especiales como bandas de unión entre láminas,manguitos para paso de tuberías, esquinas, rincones, etc...lista para colocar pavimento.

| Código | Ud | Descripción | Rendimiento | Precio | Importe |
|---|---|---|---|---|---|
| O01OA030 | h. | Oficial primera | 0.753 | 18.5 | 13.931 |
| O01OA050 | h | Ayudante | 0.753 | 16 | 12.048 |
| P01UA060 | kg | Adhesivo cemento cola tipo C1 (material) | 4 | 1.2400221789185 | 4.960 |
| P06SL020N | m2 | Lámina polietileno KERDI-DS 0.5mm o equivalente (material) | 1.05 | 15.550278130793 | 16.328 |
| P06SL020Na | ud | Pieza esquina-rincón KERDI-KEREK o equivalente (material) | 0.3 | 0.1400025040714 | 0.042 |
| P06SL020Nb | ud | Pieza manguito pasatuberías KERDI-KM o equivalente (material) | 0.3 | 0.4400078699388 | 0.132 |
| P06SL020Nc | m2 | Banda unión KERDI-FLEX o equivalente (material) | 0.3 | 3.0400543741228 | 0.912 |
| P06SL020Nd | kg | Adhesivo bicomponente KERDI-COLL o equivalente (material) | 0.6 | 8.5501529272204 | 5.130 |
| %0100 | % | Medios auxiliares | 1 % | 53.483 | 0.535 |
| %PM01 | % | Pequeño material | 0.5 % | 54.018 | 0.270 |
|  |  | Total |  |  | 54.29 |

Claves: refuerzo, elastomérico, impermeable, lámina, betún, asfalto, imprimación, capa, soplete, protección, pesado, norma, membrana, soporte, fieltro, adherir, poliéster

| Medición | Uds. | Largo | Ancho | Parcial |
|---|---|---|---|---|
| ** SÓTANO -1 |  |  |  |  |
| - Vestuarios. Suelo | 1 | 3 | 1.55 | 4.65 |
|  | 1 | 3.6 | 1.55 | 5.58 |
| Subtotal |  |  |  | 10.23 |
| Total |  |  |  | 10.23 |

**E10IAP040BNN** m2 IMPERMEABILIZ. POLIETILENO PARAMENTOS (12/02/2019)
28.14 m2 × 52.47 (54.09 con costes indirectos) = 1522.09
Impermeabilización de paramentos en zonas humedades (baños, aseos, vestuarios, etc.), con lámina de polietileno flexible de 0.5 mm de espesor revestida por ambos lados con geotextil, tipo KERDI - DS de SCHLÜTER SYSTEM o equivalente, colocada con adhesivo bicomponente tipo KERDI-COLL sobre paramento previmente enfoscado, incluso p.p. de accesorios y piezas especiales como bandas de unión entre láminas,manguitos para paso de tuberías, esquinas, rincones, etc...lista para colocar revestimiento.

| Código | Ud | Descripción | Rendimiento | Precio | Importe |
|---|---|---|---|---|---|
| O01OA030 | h. | Oficial primera | 0.753 | 18.5 | 13.93 |
| O01OA050 | h | Ayudante | 0.753 | 16 | 12.05 |
| P06SL020N | m2 | Lámina polietileno KERDI-DS 0.5mm o equivalente | 1.08 | 15.550278130793 | 16.79 |
| P06SL020Nc | m2 | Banda unión KERDI-FLEX o equivalente | 0.4 | 3.0400543741228 | 1.22 |
| P06SL020Nd | kg | Adhesivo bicomponente KERDI-COLL o equivalente | 0.9 | 8.5501529272204 | 7.70 |
| %0100 | % | Medios auxiliares | 1 % | 51.69 | 0.52 |
| %PM01 | % | Pequeño material | 0.5 % | 52.21 | 0.26 |
|  |  | Total |  |  | 52.47 |

Claves: refuerzo, elastomérico, impermeable, lámina, betún, asfalto, imprimación, capa, soplete, protección, pesado, norma, membrana, soporte, fieltro, adherir, poliéster

| Medición | Uds. | Largo | Alto | Parcial |
|---|---|---|---|---|
| ** SÓTANO -1 |  |  |  |  |
| - Vestuarios. Paramentos | 1 | 3 | 2.9 | 8.70 |
|  | 1 | 1.55 | 2.9 | 4.50 |
|  | 1 | 3.6 | 2.9 | 10.44 |
|  | 1 | 1.55 | 2.9 | 4.50 |
| Subtotal |  |  |  | 28.14 |
| Total |  |  |  | 28.14 |

**EFAS.5aa** m2 ACRIS LUNA ESPEJO 3 MM INCL (12/02/2019)
21.7 m2 × 16.62 (17.13 con costes indirectos) = 371.72
Suministro y colocación de espejo plateado realizado con una luna float incolora de 3 mm. plateada por su cara posterior, incluso canteado perimetral, colocado en paramentos, incluso accesorios de fijación y anclaje.

| Código | Ud | Descripción | Rendimiento | Precio | Importe |
|---|---|---|---|---|---|
| O01OB250 | h | Oficial 1ª vidrieria | 0.31 | 18.5 | 5.74 |
| P14G010 | m2 | Espejo plateado 3 mm (material) | 1.006 | 7.3201309271642 | 7.36 |
| P14KC010 | m. | Canteado espejo (material) | 4 | 0.6000107317348 | 2.40 |
| P14KW070M | ud | Recibido espejo (material) | 1 | 0.8800157398777 | 0.88 |
| %0100 | % | Medios auxiliares | 1 % | 16.38 | 0.16 |
| %PM01 | % | Pequeño material | 0.5 % | 16.54 | 0.08 |
|  |  | Total |  |  | 16.62 |

Relación comercial: ADMON: Conselleria, 14.86, Alicante, 15.45, Andalucía, Aragón, Asturias, Baleares, Canarias, Cantabria, Castellón, Castilla - La Manc, Castilla y León, Cataluña, Comunitat Valencia, Extremadura, Galicia, Madrid (Comunidad, Murcia (Región), Navarra (Comunidad, País Vasco, Rioja, La, Valencia

| Medición | Uds. | Largo | Alto | Parcial |
|---|---|---|---|---|
| CONSERVATORIO |  |  |  |  |
| ***PLANTA BAJA |  |  |  |  |
| aseos alumnos | 2 | 1.36 | 1.2 | 3.26 |
| camerinos 2 y 3 | 2 | 2.66 | 1.2 | 6.38 |
| aseos | 1 | 0.6 | 1.2 | 0.72 |
| camerinos 1 y 4 | 2 | 0.6 | 1.2 | 1.44 |
| ***PLANTA PRIMERA |  |  |  |  |
| aseos alumnos | 2 | 1.36 | 1.2 | 3.26 |
| aseos profesores | 1 | 0.6 | 1.2 | 0.72 |
| AUDITORIO |  |  |  |  |
| ***PLANTA BAJA |  |  |  |  |
| aseos platea M | 1 | 1.57 | 1.2 | 1.88 |
| aseos platea F | 1 | 1.57 | 1.2 | 1.88 |
| aseos | 1 | 0.6 | 1.2 | 0.72 |
| ***PLANTA PRIMERA |  |  |  |  |
| aseos | 2 | 0.6 | 1.2 | 1.44 |
| Subtotal |  |  |  | 21.70 |
| Total |  |  |  | 21.7 |

**E16EGD080n1** m2 DA AMBIENCE SONIC ARIPLAK DAG 50/28 66.4AC/SWSU20NAR/44.4AC (>43 DB) (12/02/2019)
302.1 m2 × 139.12 (143.4 con costes indirectos) = 43321.14
Doble acristalamiento AMBIENCE SONIC Ariplak DAG 50/28 de Ariño Duglass, S.A., conjunto formado por un vidrio exterior laminar de seguridad 1(B)1 STRALAMI SONIC 6+6.4Ac compuesto por dos lunas MidIron de 6mm de espesor recocidas y unidas mediante dos láminas de butiral de polivinilo acústicas de 0,76mm de espesor o una de 1,52mm de espesor, formando el conjunto un espesor total de 13,52mm, con capa magnetrónica de control solar y baja emisividad Ariplak DAG 50/28 colocada en cara#4 del DA y un vidrio interior laminar de seguridad 1(B)1 STRALAMI SONIC 4+4.4Ac compuesto por dos lunas MidIron de 4mm de espesor recocidas y unidas mediante dos láminas de butiral de polivinilo acústicas de 0,76mm de espesor o una de 1,52mm de espesor, formando el conjunto un espesor total de 9,52mm,,cámara de gas argón deshidratado al 90% sobre perfil de rotura de puente térmico Swisspacer Ultimate de 20mm de espesor, relleno de tamiz molecular desecante y doble sellado perimetral, siendo la primera barrera de sellado realizada con butilo y la segunda con base de silicona estable a la acción de los rayos UV. Todos los cantos deberán ser tratados canto pulido plano industrial CPPI. Las prestaciones que el vidrio deberá cumplir serán:
Prestaciones Luz Visible
Transmisión Luminosa (tv): 48%
Reflexión Luminosa al exterior (?ve): 15%
Reflexión Luminosa al interior (?vi): 21%
Índice de Rendimiento de Color (Ra): 88%
Prestaciones Térmicas
Valor-U (W/m2K): 1,1
Prestaciones Energía Solar
Transmisión Energética Directa (te): 24%
Reflexión Energética (?e): 25%
Absorción Energética (ae): 51%
Coeficiente de Sombra (SC): 0,33
Factor Solar (g): 28%
Prestaciones Acústicas
Aislamiento al ruido aéreo directo estimado, Rw (C;Ctr) (dB): 51(-2;-6)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 0.377 | 18.5 | 6.975 |
| P14EGD080n1 | m2 | DA AMBIENCE SONIC Ariplak DAG 50/28 66.4Ac/SWSU20Nar/44.4Ac o equivalente (material) | 1.006 | 122.39218909503 | 123.127 |
| P14KW050 | m | Sellado con silicona incolora (material) | 7 | 0.9400168130511 | 6.580 |
| P01DW090 | ud | Pequeño material | 1.5 | 0.7100126992195 | 1.065 |
| %0100 | % | Medios auxiliares | 1 % | 137.747 | 1.377 |
|  |  | Total |  |  | 139.12 |

Relación comercial: ADMON: Conselleria, 137, Alicante, 137.7, Andalucía, Aragón, Asturias, Baleares, Canarias, Cantabria, Castellón, Castilla - La Manc, Castilla y León, Cataluña, Comunitat Valencia, Extremadura, Galicia, Madrid (Comunidad, Murcia (Región), Navarra (Comunidad, País Vasco, Rioja, La, Valencia

| Medición | Uds. | Largo | Ancho | Alto | Parcial |
|---|---|---|---|---|---|
| *** CONSERVATORIO*** |  |  |  |  |  |
| *** AULAS REQUERIMIENTOS >43 dB |  |  |  |  |  |
| - Aula coro y orquesta |  |  |  |  |  |
| VE08.02 | 1 | 12.7 | 0.9 | 2.3 | 26.29 |
| - Aulas y cabinas percusión |  |  |  |  |  |
| VE06.01 | 1 | 6.69 | 0.9 | 4.1 | 24.69 |
| VE01 | 11 | 0.86 | 0.9 | 1.8 | 15.33 |
| - Aula Música de Cámara |  |  |  |  |  |
| VE02 | 4 | 0.86 | 0.9 | 1.6 | 4.95 |
| VE01 | 3 | 0.86 | 0.9 | 1.8 | 4.18 |
| VE27 | 1 | 3.83 | 0.9 | 1.85 | 6.38 |
| VE28* | 1 | 3.33 | 0.9 | 1.85 | 5.54 |
| - Aula de Contrabajo |  |  |  |  |  |
| VE03* | 3 | 0.86 | 0.9 | 2.45 | 5.69 |
| - Cabinas |  |  |  |  |  |
| VE01 | 6 | 0.86 | 0.9 | 1.8 | 8.36 |
| Subtotal |  |  |  |  | 101.41 |
| VE03* | 2 | 0.86 | 0.9 | 2.45 | 3.79 |
| Subtotal |  |  |  |  | 3.79 |
| - Sala usos múltiples |  |  |  |  |  |
| VE08.01 | 1 | 12.7 | 0.9 | 2.9 | 33.15 |
| VE0.9.01 | 1 | 7.6 | 0.9 | 2.9 | 19.84 |
| - Aulas enseñanza instrumental |  |  |  |  |  |
| Enseñanza instrumental- patio interior VE01 | 18 | 0.86 | 0.9 | 1.8 | 25.08 |
| Enseñanza instrumental- patio interior VE02* | 20 | 0.86 | 0.9 | 1.8 | 27.86 |
| Enseñanza instrumental 4-6 VE01 | 7 | 0.86 | 0.9 | 1.8 | 9.75 |
| Enseñanza instrumental 12-20 VE28 | 9 | 3.37 | 0.9 | 1.85 | 50.50 |
| Enseñanza instrumental 21-27 VE01 | 8 | 0.86 | 0.9 | 1.8 | 11.15 |
| Enseñanza instrumental 24-26 VE02 | 6 | 0.86 | 0.9 | 1.6 | 7.43 |
| Subtotal |  |  |  |  | 184.76 |
| Enseñanza musical 28- VE20 | 1 | 0.86 | 0.9 | 2.35 | 1.82 |
| VE17 | 1 | 4.88 | 0.9 | 2.35 | 10.32 |
| Subtotal |  |  |  |  | 12.14 |
| Total |  |  |  |  | 302.1 |

**E16EGD080n2** m2 DA AMBIENCE SONIC ARIPLAK DAG 50/28 66.4AC/SWSU20NAR/44.4 (>38 DB) (12/02/2019)
196.74 m2 × 124.77 (128.61 con costes indirectos) = 25302.73
Doble acristalamiento AMBIENCE SONIC Ariplak DAG 50/28 de Ariño Duglass, S.A., conjunto formado por un vidrio exterior laminar de seguridad 1(B)1 STRALAMI SONIC 6+6.4Ac compuesto por dos lunas MidIron de 6mm de espesor recocidas y unidas mediante dos láminas de butiral de polivinilo acústicas de 0,76mm de espesor o una de 1,52mm de espesor, formando el conjunto un espesor total de 13,52mm, con capa magnetrónica de control solar y baja emisividad Ariplak DAG 50/28 colocada en cara#4 del DA y un vidrio interior laminar de seguridad 1(B)1 STRALAMI 4+4.4 compuesto por dos lunas MidIron de 4mm de espesor recocidas y unidas mediante dos láminas de butiral de polivinilo incolora de 0,76mm de espesor o una de 1,52mm de espesor, formando el conjunto un espesor total de 9,52mm,,cámara de gas argón deshidratado al 90% sobre perfil de rotura de puente térmico Swisspacer Ultimate de 20mm de espesor, relleno de tamiz molecular desecante y doble sellado perimetral, siendo la primera barrera de sellado realizada con butilo y la segunda con base de silicona estable a la acción de los rayos UV. Todos los cantos deberán ser tratados canto pulido plano industrial CPPI. Las prestaciones que el vidrio deberá cumplir serán:
Prestaciones Luz Visible
Transmisión Luminosa (tv): 48%
Reflexión Luminosa al exterior (?ve): 15%
Reflexión Luminosa al interior (?vi): 21%
Índice de Rendimiento de Color (Ra): 88%
Prestaciones Térmicas
Valor-U (W/m2K): 1,1
Prestaciones Energía Solar
Transmisión Energética Directa (te): 24%
Reflexión Energética (?e): 25%
Absorción Energética (ae): 51%
Coeficiente de Sombra (SC): 0,33
Factor Solar (g): 28%
Prestaciones Acústicas
Aislamiento al ruido aéreo directo estimado, Rw (C;Ctr) (dB): 45(-1;-5)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 0.377 | 18.5 | 6.97 |
| P14EGD080n2 | m2 | DA AMBIENCE SONIC Ariplak DAG 50/28 66.4Ac/SWSU20Nar/44.4 o equivalente (material) | 1.006 | 108.26193636268 | 108.91 |
| P14KW050 | m | Sellado con silicona incolora | 7 | 0.9400168130511 | 6.58 |
| P01DW090 | ud | Pequeño material | 1.5 | 0.7100126992195 | 1.07 |
| %0100 | % | Medios auxiliares | 1 % | 123.53 | 1.24 |
|  |  | Total |  |  | 124.77 |

Relación comercial: ADMON: Conselleria, 122.64, Alicante, 123.35, Andalucía, Aragón, Asturias, Baleares, Canarias, Cantabria, Castellón, Castilla - La Manc, Castilla y León, Cataluña, Comunitat Valencia, Extremadura, Galicia, Madrid (Comunidad, Murcia (Región), Navarra (Comunidad, País Vasco, Rioja, La, Valencia

| Medición | Uds. | Largo | Ancho | Alto | Parcial |
|---|---|---|---|---|---|
| **** CONSERVATORIO*** |  |  |  |  |  |
| *** AULAS REQUERIMIENTOS >43 dB |  |  |  |  |  |
| - Aulas formación general |  |  |  |  |  |
| VE06.01 | 4 | 6.69 | 0.9 | 4.1 | 98.74 |
| VE06.02 | 1 | 6.69 | 0.9 | 4.1 | 24.69 |
| VE01 | 3 | 0.86 | 0.9 | 1.8 | 4.18 |
| VE30 | 1 | 4.7 | 0.9 | 1.85 | 7.83 |
| VE29 | 1 | 2.1 | 0.9 | 1.85 | 3.50 |
| - Sala profesores |  |  |  |  |  |
| VE01 | 3 | 0.86 | 0.9 | 1.8 | 4.18 |
| VE25 | 3 | 2.15 | 0.9 | 2.35 | 13.64 |
| - Biblioteca/fonoteca |  |  |  |  |  |
| VE15 | 1 | 3.5 | 0.9 | 2.35 | 7.40 |
| VE18 | 1 | 1.82 | 0.9 | 2.35 | 3.85 |
| VE17 | 1 | 4.88 | 0.9 | 2.35 | 10.32 |
| VE16 | 1 | 1.19 | 0.9 | 2.35 | 2.52 |
| - Aula informatica |  |  |  |  |  |
| VE01 | 4 | 0.86 | 0.9 | 1.8 | 5.57 |
| Subtotal |  |  |  |  | 186.42 |
| VE17 | 1 | 4.88 | 0.9 | 2.35 | 10.32 |
| Subtotal |  |  |  |  | 10.32 |
| Total |  |  |  |  | 196.74 |

**E16EGD080n3** m2 DA AMBIENCE ARIPLAK DAG 50/28 66.4/SWSU20NAR/44.4 (>35 DB) (12/02/2019)
161.5 m2 × 115.2 (118.75 con costes indirectos) = 19178.13
Doble acristalamiento AMBIENCE Ariplak DAG 50/28 de Ariño Duglass, S.A., conjunto formado por un vidrio exterior laminar de seguridad 1(B)1 STRALAMI 6+6.4 compuesto por dos lunas MidIron de 6mm de espesor recocidas y unidas mediante dos láminas de butiral de polivinilo acústicas de 0,76mm de espesor o una de 1,52mm de espesor, formando el conjunto un espesor total de 13,52mm, con capa magnetrónica de control solar y baja emisividad Ariplak DAG 50/28 colocada en cara#4 del DA y un vidrio interior laminar de seguridad 1(B)1 STRALAMI 4+4.4 compuesto por dos lunas MidIron de 4mm de espesor recocidas y unidas mediante dos láminas de butiral de polivinilo incolora de 0,76mm de espesor o una de 1,52mm de espesor, formando el conjunto un espesor total de 9,52mm,,cámara de gas argón deshidratado al 90% sobre perfil de rotura de puente térmico Swisspacer Ultimate de 20mm de espesor, relleno de tamiz molecular desecante y doble sellado perimetral, siendo la primera barrera de sellado realizada con butilo y la segunda con base de silicona estable a la acción de los rayos UV. Todos los cantos deberán ser tratados canto pulido plano industrial CPPI. Las prestaciones que el vidrio deberá cumplir serán:
Prestaciones Luz Visible
Transmisión Luminosa (tv): 48%
Reflexión Luminosa al exterior (?ve): 15%
Reflexión Luminosa al interior (?vi): 21%
Índice de Rendimiento de Color (Ra): 88%
Prestaciones Térmicas
Valor-U (W/m2K): 1,1
Prestaciones Energía Solar
Transmisión Energética Directa (te): 24%
Reflexión Energética (?e): 25%
Absorción Energética (ae): 51%
Coeficiente de Sombra (SC): 0,33
Factor Solar (g): 28%
Prestaciones Acústicas
Aislamiento al ruido aéreo directo estimado, Rw (C;Ctr) (dB): 42(-1;-4)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 0.377 | 18.5 | 6.97 |
| P14EGD080n3 | m2 | DA AMBIENCE SONIC Ariplak DAG 50/28 66.4Ac/SWSU20Nar/44.4 o equivalente (material) | 1.006 | 98.851768053303 | 99.44 |
| P14KW050 | m | Sellado con silicona incolora | 7 | 0.9400168130511 | 6.58 |
| P01DW090 | ud | Pequeño material | 1.5 | 0.7100126992195 | 1.07 |
| %0100 | % | Medios auxiliares | 1 % | 114.06 | 1.14 |
|  |  | Total |  |  | 115.2 |

Relación comercial: ADMON: Conselleria, 113.08, Alicante, 113.79, Andalucía, Aragón, Asturias, Baleares, Canarias, Cantabria, Castellón, Castilla - La Manc, Castilla y León, Cataluña, Comunitat Valencia, Extremadura, Galicia, Madrid (Comunidad, Murcia (Región), Navarra (Comunidad, País Vasco, Rioja, La, Valencia

| Medición | Uds. | Largo | Ancho | Alto | Parcial |
|---|---|---|---|---|---|
| *** AUDITORIO |  |  |  |  |  |
| Subtotal: - Vestíbulos auditorio |  |  |  |  | 0.00 |
| A-VE08 | 4 | 5.96 | 0.9 | 3.9 | 83.68 |
| A-PV02 | 6 | 1.15 | 0.9 | 3.8 | 23.60 |
| A-PV03 | 4 | 1.03 | 0.9 | 2.32 | 8.60 |
| Subtotal |  |  |  |  | 115.88 |
| A- PV04 | 4 | 0.83 | 0.9 | 1.82 | 5.44 |
| A-VE01 | 17 | 0.65 | 0.9 | 0.75 | 7.46 |
| A-VE02 | 20 | 0.65 | 0.9 | 0.75 | 8.78 |
| A-VE03 | 8 | 0.72 | 0.9 | 0.9 | 4.67 |
| A-VE04 | 12 | 1.25 | 0.9 | 0.7 | 9.45 |
| A-VE05 | 6 | 0.7 | 0.9 | 1.3 | 4.91 |
| A-VE06 | 6 | 0.7 | 0.9 | 1.3 | 4.91 |
| Subtotal |  |  |  |  | 45.62 |
| Total |  |  |  |  | 161.5 |

**E16EGD080n4** m2 DA AMBIENCE ARIPLAK DAG 50/28 8THST/SWSU20NAR/44.2 (>30 DB) (12/02/2019)
206.75 m2 × 105.65 (108.9 con costes indirectos) = 22515.08
Doble acristalamiento AMBIENCE Ariplak DAG 50/28 de Ariño Duglass, S.A., conjunto formado por un vidrio exterior MidIron de 8mm de espesor templada DUGLASS-HST, con capa magnetrónica de control solar y baja emisividad Ariplak DAG 50/28 colocada en cara#2 del DA y un vidrio interior laminar de seguridad 1(B)1 STRALAMI 4+4.2 compuesto por dos lunas MidIron de 4mm de espesor recocidas y unidas mediante una lámina de butiral de polivinilo incolora de 0,76mm de espesor, formando el conjunto un espesor total de 8,76mm,,cámara de gas argón deshidratado al 90% sobre perfil de rotura de puente térmico Swisspacer Ultimate de 20mm de espesor, relleno de tamiz molecular desecante y doble sellado perimetral, siendo la primera barrera de sellado realizada con butilo y la segunda con base de silicona estable a la acción de los rayos UV. Todos los cantos deberán ser tratados canto pulido plano industrial CPPI. Las prestaciones que el vidrio deberá cumplir serán:
Prestaciones Luz Visible
Transmisión Luminosa (tv): 49%
Reflexión Luminosa al exterior (?ve): 15%
Reflexión Luminosa al interior (?vi): 21%
Índice de Rendimiento de Color (Ra): 89%
Prestaciones Térmicas
Valor-U (W/m2K): 1,1
Prestaciones Energía Solar
Transmisión Energética Directa (te): 26%
Reflexión Energética (?e): 32%
Absorción Energética (ae): 43%
Coeficiente de Sombra (SC): 0,34
Factor Solar (g): 30%
Prestaciones Acústicas
Aislamiento al ruido aéreo directo estimado, Rw (C;Ctr) (dB): 41(-1;-5)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 0.377 | 18.5 | 6.97 |
| P14EGD080n4 | m2 | DA AMBIENCE Ariplak DAG 50/28 8THST/SWSU20Nar/44.2 o equivalente (material) | 1.006 | 89.441599743929 | 89.98 |
| P14KW050 | m | Sellado con silicona incolora | 7 | 0.9400168130511 | 6.58 |
| P01DW090 | ud | Pequeño material | 1.5 | 0.7100126992195 | 1.07 |
| %0100 | % | Medios auxiliares | 1 % | 104.60 | 1.05 |
|  |  | Total |  |  | 105.65 |

Relación comercial: ADMON: Conselleria, 103.53, Alicante, 104.23, Andalucía, Aragón, Asturias, Baleares, Canarias, Cantabria, Castellón, Castilla - La Manc, Castilla y León, Cataluña, Comunitat Valencia, Extremadura, Galicia, Madrid (Comunidad, Murcia (Región), Navarra (Comunidad, País Vasco, Rioja, La, Valencia

| Medición | Uds. | Largo | Ancho | Alto | Parcial |
|---|---|---|---|---|---|
| *** CONSERVATORIO |  |  |  |  |  |
| - Despachos |  |  |  |  |  |
| Conserjería- VE05 | 1 | 1.72 | 0.9 | 1.8 | 2.79 |
| Conserjería VE07.01 | 1 | 3.3 | 0.9 | 2.9 | 8.61 |
| VE07.02 | 1 | 2.2 | 0.9 | 2.1 | 4.16 |
| Secretaria VE01* | 3 | 0.86 | 0.9 | 1.8 | 4.18 |
| Administración VE01* | 2 | 0.86 | 0.9 | 1.8 | 2.79 |
| Rack VE20 | 1 | 0.86 | 0.9 | 2.35 | 1.82 |
| Cafetería VE21 | 1 | 6.85 | 0.9 | 2.35 | 14.49 |
| Cafetería VE10.03 | 1 | 6.69 | 0.9 | 2.9 | 17.46 |
| AMPA alumnos VE22 | 1 | 1.72 | 0.9 | 2.35 | 3.64 |
| Jefe estudios VE22 | 1 | 1.72 | 0.9 | 2.35 | 3.64 |
| Director VE23 | 1 | 0.95 | 0.9 | 2.35 | 2.01 |
| VE24 | 1 | 1.23 | 0.9 | 2.35 | 2.60 |
| - Pasillos |  |  |  |  |  |
| PB VE09.02 | 1 | 7.6 | 0.9 | 2.9 | 19.84 |
| Accesos lamina agua VE13 | 2 | 6.7 | 0.9 | 4.1 | 49.45 |
| P1- VE01 | 8 | 0.86 | 0.9 | 1.8 | 11.15 |
| Subtotal |  |  |  |  | 148.63 |
| PV12 | 1 | 0.86 | 0.9 | 2.1 | 1.63 |
| Subtotal |  |  |  |  | 1.63 |
| Escaleras VE01 | 4 | 0.86 | 0.9 | 1.8 | 5.57 |
| Conexión con auditorio VE12 | 1 | 7.59 | 0.9 | 2.9 | 19.81 |
| VE11 | 1 | 3.76 | 0.9 | 3.2 | 10.83 |
| Acceso conservatorio VE10 | 1 | 6.7 | 0.9 | 2.9 | 17.49 |
| Subtotal |  |  |  |  | 53.70 |
| Almacén instrumentos VE01 | 2 | 0.86 | 0.9 | 1.8 | 2.79 |
| Subtotal |  |  |  |  | 2.79 |
| Total |  |  |  |  | 206.75 |

**E16EGD080n1lim** m2 DA AMBIENCE SONIC ARIPLAK DAG 50/28+Enduroshield#1 66.4AC/SWSU20NAR/44.4AC (>43 DB) (12/02/2019)
35.53 m2 × 151.55 (156.22 con costes indirectos) = 5550.50
Doble acristalamiento AMBIENCE SONIC Ariplak DAG 50/28 de Ariño Duglass, S.A., conjunto formado por un vidrio exterior laminar de seguridad 1(B)1 STRALAMI SONIC 6+6.4Ac compuesto por dos lunas MidIron de 6mm de espesor recocidas y unidas mediante dos láminas de butiral de polivinilo acústicas de 0,76mm de espesor o una de 1,52mm de espesor, formando el conjunto un espesor total de 13,52mm, con capa magnetrónica de control solar y baja emisividad Ariplak DAG 50/28 colocada en cara#4 del DA y capa protectora para facilitar el mantenimiento ENDUROSHIELD colocada en cara#1 ,y un vidrio interior laminar de seguridad 1(B)1 STRALAMI SONIC 4+4.4Ac compuesto por dos lunas MidIron de 4mm de espesor recocidas y unidas mediante dos láminas de butiral de polivinilo acústicas de 0,76mm de espesor o una de 1,52mm de espesor, formando el conjunto un espesor total de 9,52mm,,cámara de gas argón deshidratado al 90% sobre perfil de rotura de puente térmico Swisspacer Ultimate de 20mm de espesor, relleno de tamiz molecular desecante y doble sellado perimetral, siendo la primera barrera de sellado realizada con butilo y la segunda con base de silicona estable a la acción de los rayos UV. Todos los cantos deberán ser tratados canto pulido plano industrial CPPI. Las prestaciones que el vidrio deberá cumplir serán:
Prestaciones Luz Visible
Transmisión Luminosa (tv): 48%
Reflexión Luminosa al exterior (?ve): 15%
Reflexión Luminosa al interior (?vi): 21%
Índice de Rendimiento de Color (Ra): 88%
Prestaciones Térmicas
Valor-U (W/m2K): 1,1
Prestaciones Energía Solar
Transmisión Energética Directa (te): 24%
Reflexión Energética (?e): 25%
Absorción Energética (ae): 51%
Coeficiente de Sombra (SC): 0,33
Factor Solar (g): 28%
Prestaciones Acústicas
Aislamiento al ruido aéreo directo estimado, Rw (C;Ctr) (dB): 51(-2;-6)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 0.377 | 18.5 | 6.97 |
| P14EGD080n1lim | m2 | DA AMBIENCE SONIC Ariplak DAG 50/28+Enduroshield#1 66.4Ac/SWSU20Nar/44.4Ac o equivalente (material) | 1.006 | 134.62240784356 | 135.43 |
| P14KW050 | m | Sellado con silicona incolora | 7 | 0.9400168130511 | 6.58 |
| P01DW090 | ud | Pequeño material | 1.5 | 0.7100126992195 | 1.07 |
| %0100 | % | Medios auxiliares | 1 % | 150.05 | 1.50 |
|  |  | Total |  |  | 151.55 |

Relación comercial: ADMON: Conselleria, 149.43, Alicante, 150.14, Andalucía, Aragón, Asturias, Baleares, Canarias, Cantabria, Castellón, Castilla - La Manc, Castilla y León, Cataluña, Comunitat Valencia, Extremadura, Galicia, Madrid (Comunidad, Murcia (Región), Navarra (Comunidad, País Vasco, Rioja, La, Valencia

| Medición | Uds. | Largo | Ancho | Alto | Parcial |
|---|---|---|---|---|---|
| *** CONSERVATORIO*** |  |  |  |  |  |
| *** AULAS REQUERIMIENTOS >43 dB |  |  |  |  |  |
| - Aulas enseñanza instrumental |  |  |  |  |  |
| VE31 | 8 | 3.23 | 0.9 | 0.75 | 17.44 |
| VE33 | 2 | 1.4 | 0.9 | 0.75 | 1.89 |
| - Pasillo |  |  |  |  |  |
| VE32 | 4 | 3 | 0.9 | 1.5 | 16.20 |
| Subtotal |  |  |  |  | 35.53 |
| Total |  |  |  |  | 35.53 |

**EFAD.4ceban** m2 DOBLE ACRISTAL. 40/22 8THST/16AR/55.1 (25/07/2006)
6 m2 × 98.03 (101.05 con costes indirectos) = 606.30
Doble acristalamiento aislante compuesto por un vidrio exterior 8mm templado con HST y capa magnetrónica de control solar y baja emisividad 40/22 colocada en cara#2 y un vidrio interior laminar de seguridad 1(B)1 5+5.1 compuesto por dos lunas de 5mm de espesor recocidas y unidas mediante una lámina de butiral de polivinilo incolora de 0,38mm de espesor formando el conjunto un espesor total de 10,38mm, cámara de gas argón deshidratado con perfil separador de aluminio de 16mm de espesor, relleno de tamiz molecular desecante y doble sellado perimetral, siendo la primera barrera de sellado realizada con butilo y la segunda con base de silicona estable a la acción de los rayos UV. Todos los cantos deberán ser tratados canto pulido plano industrial CPPI. Las prestaciones que el vidrio deberá cumplir serán:
Prestaciones Luz Visible
Transmisión Luminosa (tv): 40%
Reflexión Luminosa al exterior (?ve): 14%
Reflexión Luminosa al interior (?vi): 14%
Índice de Rendimiento de Color (Ra): 94%
Prestaciones Térmicas
Valor-U (W/m2K): (a 15º) 1,6
Prestaciones Energía Solar
Transmisión Energética Directa (te): 20%
Reflexión Energética (?e): 33%
Absorción Energética (ae): 47%
Coeficiente de Sombra (SC): 0,28
Factor Solar (g): 24%
Prestaciones Acústicas
Aislamiento al ruido aéreo directo estimado, Rw (C;Ctr) (dB): 39(-2,-4)
Fijación sobre carpintería con acuñado mediante calzos de apoyo perimetrales y laterales y sellado en frío con silicona neutra, incluso cortes de vidrio y colocación de junquillos, según NTE-FVP-8. Totalmente montado y terminada, con medios auxiliares y material auxiliar.
Con objeto de alcanzar 1 Punto en el Requisito MAT 1 del esquema Nueva Construcción del certificado medioambiental BREEAM ES los productos de vidrio deberán contar con una Declaración Ambiental de Producto.

| Código | Ud | Descripción | Rendimiento | Precio | Importe |
|---|---|---|---|---|---|
| O01OB250 | h | Oficial 1ª vidrieria | 1.083 | 18.5 | 20.04 |
| PFAD.4ceban | m2 | Acris db seg 8 templado-16-55.1 inc (material) | 1 | 70.291257222728 | 70.29 |
| PFAW.1a | m² | Repercusión sellado silicona (material) | 1 | 3.7700674310668 | 3.77 |
| P01DW090 | ud | Pequeño material | 1.5 | 0.7100126992195 | 1.07 |
| %0300 | % | Medios auxiliares | 3 % | 95.17 | 2.86 |
|  |  | Total |  |  | 98.03 |

Relación comercial: ADMON: Conselleria, 91.75, Alicante, 93.83, Andalucía, Aragón, Asturias, Baleares, Canarias, Cantabria, Castellón, Castilla - La Manc, Castilla y León, Cataluña, Comunitat Valencia, Extremadura, Galicia, Madrid (Comunidad, Murcia (Región), Navarra (Comunidad, País Vasco, Rioja, La, Valencia

| Medición | Uds. | Largo | Ancho | Parcial |
|---|---|---|---|---|
| *** LUCERNARIOS | 3 | 2 | 1 | 6.00 |
| Total |  |  |  | 6 |

**E10IC010n** m2 IMPERM. ALJIBE EPOXI+ ENFOSCADO (12/02/2019)
237.09 m2 × 18.42 (18.99 con costes indirectos) = 4502.34
Impermeabilización de depósito aljibe realizado mediante capa de revestimiento de mortero hidrófugo de 2 cm de espesor, ejecutando escocias en todos los rincones e impermeabilización posterior con pintura de resinas epoxi en dispersión acuosa sin disolventes, calidad alimentaria, apto para contacto en agua potable, transpirable e impermeable al agua, MasterSeal M 338 (según UNE-EN 1504-2) de Basf o equivalente, sobre paramentos verticales y horizontales previamente enfoscados, hasta una altura máxima de 2 m, aplicable en dos manos con rodillo o brocha, con un consumo aproximado total de 0,5 kg/m2 (1ª mano 0,20 kg/m2 y 2ª mano 0,30 kg/m2). Incluye limpieza del soporte, mano de fondo y mano de acabado, medida la superficie ejecutada. Cumple con RD 140/2003.Medición de superficie real proyectada. Incluso p.p. de medios auxiliares.

| Código | Ud | Descripción | Rendimiento | Precio | Importe |
|---|---|---|---|---|---|
| U02D020 | m2 | REVEST. IMPERM. EPOXI ALIMENT. MASTERSEAL M 338 o equivalente (material; 18/11/2020) | 1 | 9.55 | 9.55 |
| E08PNE010n | m2 | ENFOSCADO BUENA VISTA CSIII-W2 (material; 18/11/2020) | 1 | 8.6 | 8.60 |
| %PM01 | % | Pequeño material | 0.5 % | 18.15 | 0.09 |
| %0100 | % | Medios auxiliares | 1 % | 18.24 | 0.18 |
|  |  | Total |  |  | 18.42 |

Claves: cerrajería, desprendido, aislamiento, paramento, horizontal, vertical, soporte, aplicación, sanear, inferior, resina, previo, limpieza, mecánico, orgánico, lechada, vidrio, superficie, imprimación, malla, colocación, hueco, fibra, elasticidad, capa, junta, protección, impermeable, unión, cruzar, medición, auxiliar, medio, dilatación, proyección, producción, reparación

| Medición | Uds. | Largo | Alto | Parcial |
|---|---|---|---|---|
| *** ALJIBE |  |  |  |  |
| Paramentos | 1 | 37.67 | 4.31 | 162.36 |
| Base | 1 | 74.73 |  | 74.73 |
| Subtotal |  |  |  | 237.09 |
| Total |  |  |  | 237.09 |

**E11ACUSPAN** m2 PANTALLA ACUSTICA CHAPA ACERO (12/02/2019)
91.12 m2 × 72.09 (74.31 con costes indirectos) = 6771.13
Suministro y colocación de pantalla acústica realizada con paneles sandwich de chapa de acero lacada con aislamiento interior, incluso p.p. de perfilería de soporte. Totalmente colocada.
Con objeto de alcanzar 1 Punto en el Requisito MAT 4 del esquema Nueva Construcción del certificado medioambiental BREEAM ES el 80% por volumen del aislamiento térmico empleado en los elementos de instalaciones debe haber sido obtenido de manera que esté certificado de acuerdo a un nivel ISO 14001 o superior.

| Código | Ud | Descripción | Rendimiento | Precio | Importe |
|---|---|---|---|---|---|
| O01OA030 | h. | Oficial primera | 0.358 | 18.5 | 6.62 |
| O01OA050 | h | Ayudante | 0.358 | 16 | 5.73 |
| P07AP050 | m2 | Pantalla abs.metálica h=2 m. (material) | 1 | 58.671049384798 | 58.67 |
| %PM01 | % | Pequeño material | 0.5 % | 71.02 | 0.36 |
| %0100 | % | Medios auxiliares | 1 % | 71.38 | 0.71 |
|  |  | Total |  |  | 72.09 |

| Medición | Uds. | Largo | Alto | Parcial |
|---|---|---|---|---|
| *** CUBIERTA UTAS-AUDITORIO |  |  |  |  |
|  | 2 | 11.15 | 2 | 44.60 |
|  | 1 | 11.56 | 2 | 23.12 |
|  | 1 | 11.7 | 2 | 23.40 |
| Subtotal |  |  |  | 91.12 |
| Total |  |  |  | 91.12 |

**E10INS045** ml SELL.JUNTAS FACHADA MASILLA POLIURET. MONOC. (18/11/2020)
21.5 ml × 2.74 (2.82 con costes indirectos) = 60.63
Sellado de juntas de dilatación de fábrica de ladrillo de 20 mm. de anchura media con masilla de poliuretano monocomponente y polimerización acelerada SIKAFLEX Pro 2 HP o similar en color similar al de acabado de fachada, en dos componentes, incluso imprimación sobre soportes porosos y cordón sellador de poliuretano previamente introducido en la junta.

| Código | Ud | Descripción | Rendimiento | Precio | Importe |
|---|---|---|---|---|---|
| O01OA030 | h. | Oficial primera | 0.014 | 18.5 | 0.26 |
| O01OA060 | h | Peón especializado | 0.014 | 15.5 | 0.22 |
| PJUNTASIKAFL | m | Sellado SIKAFLEX PRO 2 HP o equivalente (material) | 1 | 1.0300184228113 | 1.03 |
| P06SR200 | l | Imprimación Primer 1833 o equivalente (material) | 0.02 | 8.3101486345265 | 0.17 |
| P06SR190 | m | Fondo juntas polipropileno 10 mm (material) | 1 | 1.0400186016736 | 1.04 |
| %0050 | % | Medios auxiliares | 0.5 % | 2.72 | 0.01 |
| %PM01 | % | Pequeño material | 0.5 % | 2.73 | 0.01 |
|  |  | Total |  |  | 2.74 |

Relación comercial: ADMON: Conselleria, 2.71, Alicante, 2.77, Andalucía, 2.75, Aragón, Asturias, 2.8, Baleares, 2.74, Canarias, 2.73, Cantabria, Castellón, Castilla - La Manc, Castilla y León, Cataluña, 2.78, Comunitat Valencia, Extremadura, Galicia, Madrid (Comunidad, Murcia (Región), Navarra (Comunidad, País Vasco, 2.81, Rioja, La, Valencia

| Medición | Uds. | Largo | Parcial |
|---|---|---|---|
| JUNTAS ESTRUCTURALES |  |  |  |
| Subtotal: VERTICALES- fachada conexión auditorio con conservatorio |  |  | 0.00 |
|  | 3 | 5 | 15.00 |
|  | 1 | 6.5 | 6.50 |
| Subtotal |  |  | 21.50 |
| Total |  |  | 21.5 |

**E10INX080** m SELLADO JUNTA DE DILATACIÓN (18/11/2020)
27.6 m × 5.55 (5.72 con costes indirectos) = 157.87
Sellado de juntas de dilatación con Satecma Elastic PM33 o equivalente, en colores de la carta, incluso imprimación Primer 1833 dónde sea necesario y colocación de fondo de juntas de polipropileno ancho 10 mm., incluso medios auxiliares.

| Código | Ud | Descripción | Rendimiento | Precio | Importe |
|---|---|---|---|---|---|
| O01OA030 | h. | Oficial primera | 0.092 | 18.5 | 1.70 |
| O01OA050 | h | Ayudante | 0.046 | 16 | 0.74 |
| P06SR190 | m | Fondo juntas polipropileno 10 mm | 1 | 1.0400186016736 | 1.04 |
| P06SR200 | l | Imprimación Primer 1833 o equivalente | 0.02 | 8.3101486345265 | 0.17 |
| P06SR210 | ud | Sellador Satecma elastic PM 33 o equivalente (material) | 0.25 | 7.3701318214754 | 1.84 |
| %0050 | % | Medios auxiliares | 0.5 % | 5.49 | 0.03 |
| %PM01 | % | Pequeño material | 0.5 % | 5.52 | 0.03 |
|  |  | Total |  |  | 5.55 |

Claves: junta, dilatación, imprimación, medio, auxiliar, color, polipropileno, colocación

| Medición | Uds. | Largo | Parcial |
|---|---|---|---|
| JUNTAS ESTRUCTURALES |  |  |  |
| VERTICALES- interior conexión conserv con auditorio |  |  |  |
|  | 3 | 4.5 | 13.50 |
|  | 1 | 5.6 | 5.60 |
| HORIZONTALES-pavimento interior | 1 | 6 | 6.00 |
| Subtotal |  |  | 25.10 |
|  | 1 | 2.5 | 2.50 |
| Subtotal |  |  | 2.50 |
| Total |  |  | 27.6 |

## 14 REHABILITACION Y RESTAURACION (25/07/2006)
Importe: 445952.22
Relación comercial: ADMON: Conselleria, 442731.34, Alicante, 448289.47, Andalucía, 447210.43, Aragón, 448921.47, Asturias, 452000.57, Baleares, 445739.51, Canarias, 444691.82, Cantabria, 446286.33, Castellón, 444788.97, Castilla - La Manc, 444242.83, Castilla y León, 446355.83, Cataluña, 450365.09, Comunitat Valencia, 446555.65, Extremadura, 444203.58, Galicia, 446054.14, Madrid (Comunidad, 451669.07, Murcia (Región), 445960.99, Navarra (Comunidad, 450415.81, País Vasco, 453376.55, Rioja, La, 448080.61, Valencia, 445576.29

**XX11** m2 REPARACION SOPORTE CUBIERTA PIZARRA (23/07/2020)
1790.03 m2 × 16.02 (16.51 con costes indirectos) = 29553.40
Reparación del soporte de cobertura de pizarra y/o plomo mediante picado y saneado de la capa existente y ejcución de nuevo renchido de mortero de cal de dosificación 1/4, sobre soporte de cubierta, en una capa fratasada de espesor medio 3,0 cm armada ligeramente con 1 malla de enrejado de simple torsión 40/40, comprendiendo, preparación del mortero, extendido del enrejado, clavado o fijado en los bordes con pelladas de yeso, vertido, extendido, compactado y curado de la pasta, medios de elevación, carga y descarga, retirada de escombro y limpieza del lugar de trabajo, i/p.p. de medios auxiliares, andamios y elementos de seguridad, s/NTE-QTT11. . Medida en verdadera magnitud.
Consideraciones a tener en cuenta:
- Introducir el mínimo peso adicional posible.
- Queda PROHIBIDO GENERAR VIBRACIONES sobre la cúpula ya que se que podrían dañar los nervios de la misma. La retirada de material se deberá efectuar de manera radial y uniforme desde el centro de la cúpula hacia sus extremos, de manera que NO se generen posiciones de cargas asímetricas sobre la misma.
- Cualquier actuación que introduzca nuevas cargas, por ejemplo la adición de 3 cm de mortero de cal con mallazo, se debe efectuar de manera radial y uniforme desde el centro de la cúpula hacia sus extremos, de manera que NO se introduzcan cargas asímetricas sobre la misma.

| Código | Ud | Descripción | Rendimiento | Precio | Importe |
|---|---|---|---|---|---|
| O01OA030 | h. | Oficial primera | 0.238 | 18.5 | 4.40 |
| O01OA050 | h | Ayudante | 0.238 | 16 | 3.81 |
| O01OA070 | h | Peón ordinario | 0.12 | 14.5 | 1.74 |
| P03AG280 | m2 | Enrejado TT (8x10-16) 2,70 mm (material) | 1.1 | 2.1900391708319 | 2.41 |
| P01UC020 | kg | Puntas 17x70 mm (material) | 0.1 | 7.4901339678223 | 0.75 |
| P01DW050 | m3 | Agua | 0.008 | 0.9900177073624 | 0.01 |
| A02C030 | m3 | MORTERO DE CAL M-10 (material; 18/11/2020) | 0.032 | 66.41 | 2.13 |
| %0400 | % | Medios auxiliares | 4 % | 15.25 | 0.61 |
| %PM020 | % | Pequeño material | 1 % | 15.86 | 0.16 |
|  |  | Total |  |  | 16.02 |

| Medición | Uds. | Largo | Parcial |
|---|---|---|---|
| PIZARRA OJIVAL |  |  |  |
| Cubierta cupula ppal | 1 | 638.73 | 638.73 |
| Cubierta inclinada laterales P1 | 1 | 296.48 | 296.48 |
| Cubierta inclinada tras escenario lateral izquierdo | 1 | 115.56 | 115.56 |
| Cubierta inclinada tras escenario lateral derecho | 1 | 115.56 | 115.56 |
| PIZARRA RECTANGULAR |  |  |  |
| Cubierta tras escenario extremo | 1 | 17.408 | 17.41 |
| Cubierta tras escenario faldon izquierdo | 1 | 56.619 | 56.62 |
| Cubierta tras escenario faldon derecho | 1 | 57.024 | 57.02 |
| Cubierta a 2 aguas izquierda exterior | 1 | 118.102 | 118.10 |
| Cubierta a 2 aguas derecha exterior | 1 | 158.016 | 158.02 |
| Cubierta a 2 aguas derecha interior | 1 | 40.083 | 40.08 |
| Cubierta a 2 aguas posterior exterior | 1 | 73.588 | 73.59 |
| Cubierta a 2 aguas interior (actualmemte de teja) | 1 | 69.158 | 69.16 |
| Primera cubierta a 2 aguas torreon lado derecho | 1 | 10.002 | 10.00 |
| Segunda cubierta a 2 aguas torreon lado derecho | 1 | 10.002 | 10.00 |
| Primera cubierta a 2 aguas torreon lado izquierdo | 1 | 8.139 | 8.14 |
| Segunda cubierta a 2 aguas torreon lado izquierdo | 1 | 5.555 | 5.56 |
| Subtotal |  |  | 1790.03 |
| Total |  |  | 1790.03 |

**R09II080** m2 RENOVACIÓN CUBIERTA PIZARRA OJIVAL 50X25CM (23/07/2020)
1166.33 m2 × 53.7 (55.35 con costes indirectos) = 64556.37
Renovación de cubierta de teja ojival comprendiendo la preparación de la superficie de cubierta a rehabilitar, que deberá estar exenta de cascotes y suciedad, ejecución de faldón de cubierta de pizarra ojival o de pico pala calidad especial, de dimensiones 50x25 cm y espesor 3-4 mm, considerando un 80% de piezas nuevas y un 20% de piezas recuperadas de su desmontaje previo, colocada con despiece clásico: con las piezas en líneas horizontales montando la hilada superior sobre la inferior con las juntas alternadas y con solape 1/7, fijadas al soporte mediante ganchos de acero inoxidable calidad AISI-316 de 3 mm de diámetro, comprendiendo: suministro de las piezas, replanteo, montaje, cortes, solapes, material de fijación, medios de elevación, y limpieza del lugar de trabajo, incluida la retirada de escombros a contenedor o acopio intermedio y carga manual sobre camión o contenedor para posterior transporte a vertedero o planta de y p.p. de medios auxiliares, andamios y ayudas.

| Código | Ud | Descripción | Rendimiento | Precio | Importe |
|---|---|---|---|---|---|
| O01OA030 | h. | Oficial primera | 0.395 | 18.5 | 7.31 |
| O01OA050 | h | Ayudante | 0.395 | 16 | 6.32 |
| O01OB940 | h | Oficial 1ª pizarrista (mano de obra; 18/11/2020) | 0.242 | 18.5 | 4.48 |
| O01OB945 | h | Ayudante pizarrista (mano de obra; 18/11/2020) | 0.242 | 16 | 3.87 |
| P05PP101 | m2 | Pizarra pico pala 50x25 cm 3-4cm (material) | 1.713 | 14.87026596816 | 25.47 |
| P05PW070 | u | Gancho acero inoxidable para pizarra 2,5x100 mm (material) | 16 | 0.2300041138317 | 3.68 |
| %0400 | % | Medios auxiliares | 4 % | 51.13 | 2.05 |
| %PM020 | % | Pequeño material | 1 % | 53.18 | 0.53 |
|  |  | Total |  |  | 53.7 |

Claves: preparación, pieza, cubierta, teja, placa, mano, recuperable, fijación, cubrición, plano, cerámico, faldón, superficie, impermeable, escombro, colocación, limpieza, taco, espira, PVC, desmontable, soporte, clavo, listón, cabeza, nylon, seguridad, auxiliar, medio, rojo, especial, adhesivo, banda, lima, caballete

| Medición | Uds. | Largo | Parcial |
|---|---|---|---|
| Cubierta cupula ppal | 1 | 638.725 | 638.73 |
| Cubierta inclinada laterales P1 | 1 | 296.475 | 296.48 |
| Cubierta inclinada tras escenario lateral izquierdo | 1 | 115.5625 | 115.56 |
| Cubierta inclinada tras escenario lateral derecho | 1 | 115.5625 | 115.56 |
| Subtotal |  |  | 1166.33 |
| Total |  |  | 1166.33 |

**R09II080B** m2 RENOVACIÓN CUBIERTA PIZARRA RECTANGULAR (23/07/2020)
623.7 m2 × 47.09 (48.54 con costes indirectos) = 30274.40
Renovación de cubierta de teja rectangular, comprendiendo preparación de la superficie de cubierta a rehabilitar, que deberá estar exenta de cascotes y suciedad, ejecución de faldón de cubierta de pizarra rectangular y espesor 3-4 mm, de las mismas características a la retirada, colocada con despiece clásico: con las piezas en líneas horizontales montando la hilada superior sobre la inferior con las juntas alternadas y con solape 1/7, fijadas al soporte mediante ganchos de acero inoxidable calidad AISI-316 de 3 mm de diámetro, comprendiendo: suministro de las piezas, replanteo, montaje, cortes, solapes, material de fijación, medios de elevación, y limpieza del lugar de trabajo .i/p.p. de medios auxiliares, andamios y elementos de seguridad, s/NTE-QTT11. Medida en verdadera magnitud.

| Código | Ud | Descripción | Rendimiento | Precio | Importe |
|---|---|---|---|---|---|
| O01OA030 | h. | Oficial primera | 0.395 | 18.5 | 7.31 |
| O01OA050 | h | Ayudante | 0.395 | 16 | 6.32 |
| O01OB940 | h | Oficial 1ª pizarrista | 0.242 | 18.5 | 4.48 |
| O01OB945 | h | Ayudante pizarrista | 0.242 | 16 | 3.87 |
| P05PP090 | m2 | Pizarra 1ª nacional 30x20 cm (material) | 1.713 | 11.190200146853 | 19.17 |
| P05PW070 | u | Gancho acero inoxidable para pizarra 2,5x100 mm | 16 | 0.2300041138317 | 3.68 |
| %0400 | % | Medios auxiliares | 4 % | 44.83 | 1.79 |
| %PM020 | % | Pequeño material | 1 % | 46.62 | 0.47 |
|  |  | Total |  |  | 47.09 |

Claves: preparación, pieza, cubierta, teja, placa, mano, recuperable, fijación, cubrición, plano, cerámico, faldón, superficie, impermeable, escombro, colocación, limpieza, taco, espira, PVC, desmontable, soporte, clavo, listón, cabeza, nylon, seguridad, auxiliar, medio, rojo, especial, adhesivo, banda, lima, caballete

| Medición | Uds. | Largo | Parcial |
|---|---|---|---|
| Cubierta tras escenario extremo | 1 | 17.408 | 17.41 |
| Cubierta tras escenario faldon izquierdo | 1 | 56.619 | 56.62 |
| Cubierta tras escenario faldon derecho | 1 | 57.024 | 57.02 |
| Cubierta a 2 aguas izquierda exterior | 1 | 118.102 | 118.10 |
| Cubierta a 2 aguas derecha exterior | 1 | 158.016 | 158.02 |
| Cubierta a 2 aguas derecha interior | 1 | 40.083 | 40.08 |
| Cubierta a 2 aguas posterior exterior | 1 | 73.588 | 73.59 |
| Cubierta a 2 aguas interior (actualmemte de teja) | 1 | 69.158 | 69.16 |
| Primera cubierta a 2 aguas torreon lado derecho | 1 | 10.002 | 10.00 |
| Segunda cubierta a 2 aguas torreon lado derecho | 1 | 10.002 | 10.00 |
| Primera cubierta a 2 aguas torreon lado izquierdo | 1 | 8.139 | 8.14 |
| Segunda cubierta a 2 aguas torreon lado izquierdo | 1 | 5.555 | 5.56 |
| Subtotal |  |  | 623.70 |
| Total |  |  | 623.7 |

**R09INL010x** m REMATES CUBIERTA PIZARRA CON ELEM. ZINC E=0,65 MM (02/02/2017)
590.12 m × 33.49 (34.52 con costes indirectos) = 20370.94
Remates de cubierta para cubierta de pizarra realizados con chapa de zinc de 0,65 mm de espesor, y el desarrollo necesario para cada elemento considerando una media de 70cm, incluso elementos de fijación y anclaje, imprimación e impermeabilización del soporte, patillas de anclaje, replanteo y preparación de las bandejas, puntas galvanizadas de cabeza plana, engatillado, y limpieza con p.p. de medios auxiliares, andamios y elementos de seguridad. Se incluye en la unidad la ejecución de cumbreras, limatesas, limahoyas, bordes libres de faldón, bordes laterales, encuentro de faldón con paramento, etc...

| Código | Ud | Descripción | Rendimiento | Precio | Importe |
|---|---|---|---|---|---|
| O01OC100 | h | Especialista en lampistería (mano de obra; 18/11/2020) | 0.565 | 19.99 | 11.29 |
| O01OA050 | h | Ayudante | 0.282 | 16 | 4.51 |
| P05CZ010 | m2 | Chapa de zinc 0,65 mm (material) | 0.72 | 11.180199967991 | 8.05 |
| P05EW160 | m2 | Cartón fieltro ondulado alquitranado (material) | 0.3 | 1.4300255773012 | 0.43 |
| P05CZ330 | u | Grapa de zinc de cabeza (material) | 2 | 0.2500044715562 | 0.50 |
| P05CZ160 | u | Banda de anclaje de zinc 0,65 mm (material) | 0.8 | 0.9800175285001 | 0.78 |
| P01US050 | m | Soldadura estaño (Sn)+(Cu) (material) | 1.02 | 4.1200736912454 | 4.20 |
| P01UC015 | cu | Puntas 2x30 mm acero estirado galvanizado (material) | 0.2 | 0.9900177073624 | 0.20 |
| P05CZ290 | u | Patilla fija zinc junta alzada (material) | 2 | 0.3700066179031 | 0.74 |
| P05CZ300 | u | Patilla Zn j/alzada vertiente (material) | 2 | 0.4400078699388 | 0.88 |
| %0500 | % | Medios auxiliares | 5 % | 31.58 | 1.58 |
| %PM020 | % | Pequeño material | 1 % | 33.16 | 0.33 |
|  |  | Total |  |  | 33.49 |

Claves: plano, bandeja, junta, cubierta, zinc, rayar, cubrejuntas, soporte, ejecución, pino, xilofago, arandela, cabeza, limpieza, madero, cumbrera, clavo, plomo, listón, pasante, chapa, patilla, anclaje, faldón, engatillado, solape, unión, fijación

| Medición | Uds. | Largo | Parcial |
|---|---|---|---|
| **LIMAHOYAS |  |  |  |
| Limahoya cubierta a 2 aguas interior (actualmemte de teja) | 2 | 4.62 | 9.24 |
| Limahoya primera cubierta a 2 aguas torreon lado derecho | 2 | 3.35 | 6.70 |
| Limahoya segunda cubierta a 2 aguas torreon lado derecho | 2 | 3.35 | 6.70 |
| Limahoya primera cubierta a 2 aguas torreon lado izquierdo | 2 | 3.18 | 6.36 |
| Limahoya segunda cubierta a 2 aguas torreon lado izquierdo | 1 | 3.23 | 3.23 |
| Limayoha union cubierta 2 aguas lat izq /cub inclinada P1 lat | 1 | 5.1 | 5.10 |
| Limayoha union cubierta 2 aguas lat dcha /cub inclinada P1 lat | 1 | 5.1 | 5.10 |
| **LIMATESA |  |  |  |
| Limatesa cubierta a 2 aguas tras escenario | 1 | 11.2 | 11.20 |
| Limatesas lat cubierta a 2 aguas interior (actualmemte de teja) | 2 | 10.3 | 20.60 |
| Limatesas post cubierta a 2 aguas interior (actualmemte de teja) | 1 | 9.46 | 9.46 |
| Limatesa cub a 2 aguas posterior | 1 | 7.29 | 7.29 |
| Limatesa primera cubierta a 2 aguas torreon lado derecho | 1 | 2.35 | 2.35 |
| Limatesa primera cubierta a 2 aguas torreon lado derecho | 2 | 2.45 | 4.90 |
| Limatesa segunda cubierta a 2 aguas torreon lado derecho | 1 | 2.35 | 2.35 |
| Limatesa segunda cubierta a 2 aguas torreon lado derecho | 2 | 2.45 | 4.90 |
| Limatesa primera cubierta a 2 aguas torreon lado izquierdo | 1 | 1.98 | 1.98 |
| Limatesa primera cubierta a 2 aguas torreon lado izquierdo | 2 | 2.45 | 4.90 |
| Limatesa segunda cubierta a 2 aguas torreon lado izquierdo | 1 | 2.4 | 2.40 |
| Limatesa segunda cubierta a 2 aguas torreon lado izquierdo | 2 | 2.45 | 4.90 |
| Limatesa union cubierta 2 aguas lat izq /cub inclinada P1 lat | 1 | 7.47 | 7.47 |
| Limatesa union cubierta inclinada tras escenario lateral izq | 1 | 7.47 | 7.47 |
| Limatesa union cubierta inclinada tras escenario lateral dcha | 1 | 7.47 | 7.47 |
| **ENCUENTRO FALDÓN PARAMENTO |  |  |  |
| Cubierta cupula ppal | 1 | 80.92 | 80.92 |
| Cimborrio | 1 | 16.06 | 16.06 |
| Cub inclin lat P1/cubierta inclinada tras escen dcha | 1 | 10.06 | 10.06 |
| Cub inclin lat P1/cubierta inclinada tras escen izq | 1 | 10.12 | 10.12 |
| Cubierta tras escenario extremo | 1 | 10.44 | 10.44 |
| Cubierta inclinada tras escenario | 1 | 33.11 | 33.11 |
| **BORDE LIBRE |  |  |  |
| Cubierta inclinada tras escenario lat izq | 1 | 22.28 | 22.28 |
| Cubierta inclinada tras escenario lat dcha | 1 | 22.2 | 22.20 |
| Cubierta 2 aguas tras escenario | 1 | 11.83 | 11.83 |
| Cub inclin lat P1 dcha | 1 | 30.85 | 30.85 |
| Cub inclin lat P1 izq | 1 | 30.7 | 30.70 |
| Cubierta cupula ppal | 1 | 80.92 | 80.92 |
| Cimborrio | 1 | 16.06 | 16.06 |
| Escaleras | 2 | 8.96 | 17.92 |
| Laterales edif a 2 aguas dcha | 1 | 21.38 | 21.38 |
| Laterales edif a 2 aguas izq | 1 | 18.46 | 18.46 |
| CANALON VISTO ZINC |  |  |  |
| Patio interior auditorio | 1 | 14.74 | 14.74 |
| Subtotal |  |  | 590.12 |
| Total |  |  | 590.12 |

**XX3** ud DESMONTAJE,REPARACIÓN Y REPOSICIÓN SISTEMA OSCURECIM CENITAL (02/02/2017)
1 ud × 5686.76 (5861.91 con costes indirectos) = 5861.91
Desmontaje, reparación y completa reposición de sistema de oscurecimiento cenital existente, incluso instalación de elevación automática del sistema, incluyendo todos los medios y materiales necesarios, elevación, andamios, transporte y almacenamiento.

| Código | Ud | Descripción | Rendimiento | Precio | Importe |
|---|---|---|---|---|---|
| O01OA030 | h. | Oficial primera | 15.063 | 18.5 | 278.67 |
| O01OA040 | h | Oficial segunda | 15.063 | 17.5 | 263.60 |
| O01OB130 | h | Oficial 1ª cerrajero | 37.658 | 18.5 | 696.67 |
| O01OB140 | h | Ayudante cerrajero | 37.658 | 16 | 602.53 |
| O01OC100 | h | Especialista en lampistería | 15.063 | 19.99 | 301.11 |
| P14YME380x | u | sistema Apertura eléctrica i/motor e instalacion (material) | 1 | 960.27717542605 | 960.28 |
| XX3.P01 | u | Reposición materiales sis. oscurecimiento (material) | 1 | 2259.4704126725 | 2259.47 |
| %0500 | % | Medios auxiliares | 5 % | 5362.33 | 268.12 |
| %PM020 | % | Pequeño material | 1 % | 5630.45 | 56.30 |
|  |  | Total |  |  | 5686.76 |

Relación comercial: ADMON: Conselleria, 5649.07, Alicante, 5721.89, Andalucía, 5706.87, Aragón, 5726.99, Asturias, 5763.08, Baleares, 5690.12, Canarias, 5677.35, Cantabria, 5696.34, Castellón, 5681.81, Castilla - La Manc, 5672.07, Castilla y León, 5697.13, Cataluña, 5744.24, Comunitat Valencia, 5699.53, Extremadura, 5671.58, Galicia, 5693.78, Madrid (Comunidad, 5759.41, Murcia (Región), 5692.51, Navarra (Comunidad, 5744.87, País Vasco, 5779.21, Rioja, La, 5673.82, Valencia, 5685.64

| Medición | Uds. | Parcial |
|---|---|---|
| "lenteja" cimborrio | 1 | 1.00 |
| Total |  | 1 |

**F04ABC090** m2 SUSTITUCIÓN REVESTIMIENTO DE PLOMO (23/07/2020)
24.59 m2 × 189.72 (195.56 con costes indirectos) = 4808.82
Sustitución de revestimiento de faldón de cubierta de bandejas de plomo de 1ª fusión, previo desmontaje de las piezas deterioradas existentes de 2.5mm de espesor, ejecutada por el sistema de embordonado longitudinal y transversal por engatillado simple de 25-40 mm incluso patillas de anclaje lateral, patillas de cabeza, replanteo, preparación de bordes de las bandejas, asentado de las mismas al tresbolillo con separaciones de 2-3 mm para absorber dilataciones, cortes y desperdicios, plegado, fijación sobre el soporte con clavos de cobre de cabeza ancha con arandela de plomo replegada, colocación de lámina separadora transpirable de malla tridimensional compuesta por filamentos de polipropileno con morfología en pirámide acoplada a una lámina impermeable traspirable, reparación del soporte y limpieza. I/p.p. de medios auxiliares, andamios y elementos de seguridad. Ejecutado según norma EN 12588:2008 composición y fabricación de planchas de plomo.

| Código | Ud | Descripción | Rendimiento | Precio | Importe |
|---|---|---|---|---|---|
| O01OA060 | h | Peón especializado | 0.753 | 15.5 | 11.67 |
| O01OA050 | h | Ayudante | 0.753 | 16 | 12.05 |
| P05CP010 | m2 | Chapa de plomo de 2.5 mm (material) | 1.05 | 141.21252571378 | 148.27 |
| P06Lsep | m2 | Lamina separadora transpirable (material) | 1 | 6.50011626046 | 6.50 |
| A02C030 | m3 | MORTERO DE CAL M-10 | 0.032 | 66.41 | 2.13 |
| %0400 | % | Medios auxiliares | 4 % | 180.62 | 7.22 |
| %PM020 | % | Pequeño material | 1 % | 187.84 | 1.88 |
|  |  | Total |  |  | 189.72 |

Claves: faldón, asiento, plomo, plegable, pieza, medio, replanteo, corte, transporte, bandeja, cubierta, cobre, auxiliar, elevación, preparación, clavo, dilatación, desperdicio, fijación, soporte, lateral, limpieza, patilla, desmontable, arandela, anclaje, revestimiento, simple, cabeza, engatillado, ejecución, daño, previo
Relación comercial: ADMON: Conselleria, 187.89, Alicante, 190.99, Andalucía, 190.39, Aragón, 191.27, Asturias, 192.86, Baleares, 189.63, Canarias, 189.09, Cantabria, 189.91, Castellón, 188.99, Castilla - La Manc, 188.84, Castilla y León, 189.94, Cataluña, 192.02, Comunitat Valencia, 190.04, Extremadura, 188.82, Galicia, 189.8, Madrid (Comunidad, 192.71, Murcia (Región), 189.74, Navarra (Comunidad, 192.05, País Vasco, 193.59, Rioja, La, 191.03, Valencia, 189.52

| Medición | Uds. | Largo | Parcial |
|---|---|---|---|
| Cimborrio | 1 | 24.59 | 24.59 |
| Total |  |  | 24.59 |

**R07GS040** m2 SELLADO DE FISURAS Y GRIETAS EN FÁBRICA DE MAMPOSTERÍA CON MORTERO DE CAL (25/07/2006)
30.46 m2 × 15.51 (15.99 con costes indirectos) = 487.06
Sellado de fisuras y grietas generalizadas en fábrica de mampostería, con mortero de cal de dosificación 1/2 color natural, incluso muestras de acabado, color y textura a elegir, previa eliminación de restos de mortero existente con aire a presión. A continuación se inyectará a pistola el mortero preparado rellenando hasta enrase, eliminando las rebabas de mortero y limpieza de la superficie a medida que se realiza el sellado. i/p.p de medios auxiliares, andamios y elementos de seguridad.

| Código | Ud | Descripción | Rendimiento | Precio | Importe |
|---|---|---|---|---|---|
| O01OA030 | h. | Oficial primera | 0.188 | 18.5 | 3.48 |
| O01OA050 | h | Ayudante | 0.188 | 16 | 3.01 |
| O01OA070 | h | Peón ordinario | 0.094 | 14.5 | 1.36 |
| M12W010 | h | Equipo chorro aire presión (maquinaria) | 0.188 | 3.2300577725055 | 0.61 |
| M11PI020 | h | Equipo de inyección manual resinas (maquinaria) | 0.988 | 5.7401026669293 | 5.67 |
| P01DW050 | m3 | Agua | 0.01 | 0.9900177073624 | 0.01 |
| A02C010 | m3 | MORTERO DE CAL M-20 (material; 18/11/2020) | 0.006 | 80.07 | 0.48 |
| %0300 | % | Medios auxiliares | 3 % | 14.62 | 0.44 |
| %PM020 | % | Pequeño material | 1 % | 15.06 | 0.15 |
| %0200A | % | Andamios | 2 % | 15.21 | 0.30 |
|  |  | Total |  |  | 15.51 |

Claves: rebaba, preparación, muestra, mampostería, fisura, previo, fábrica, limpieza, textura, natural, relleno, continuación, presión, aire, mortero, cal, dosificación, color, superficie

| Medición | Uds. | Largo | Ancho | Parcial |
|---|---|---|---|---|
| **FISURAS |  |  |  |  |
| Lateral izq cubierta cupula ppl/cubierta lat P1 | 1 | 4.68 | 2 | 9.36 |
| Ventana junto terraza cuerpo ppla izq fisura vertical | 1 | 1.08 | 1 | 1.08 |
| Ventana junto terraza cuerpo ppla izq fisura horiz | 1 | 1.62 | 1 | 1.62 |
| Junto terraza cuerpo ppla izq abajo | 1 | 2.16 | 1 | 2.16 |
| Bajo terraza cuerpo ppla izq abajo | 1 | 1.08 | 1.2 | 1.30 |
| Bajo ventana base cuerpo ppla izq abajo | 1 | 2.34 | 1 | 2.34 |
| Fachada cuerpo tras escenario zona izquierda | 1 | 6.3 | 2 | 12.60 |
| Subtotal |  |  |  | 30.46 |
| Total |  |  |  | 30.46 |

**R07PD130** m2 SANEADO CERRAMIENTO DE LADRILLO DETERIORADO O FISURADO (25/07/2006)
19.65 m2 × 67.56 (69.64 con costes indirectos) = 1368.43
Saneado de muro de cerramiento de ladrillo cerámico agrietado o deteriorado, con sustitución de ladrillos similares a los existentes, en cualquier tipo de aparejo, incluso corte con radial y picado de ladrillos que deban restaurarse, con entresacado de piezas deterioradas y su sustitución, replanteo de juntas, nivelación y aplomado, parte proporcional de enjarjes, mermas y roturas, humedecido de la cerámica y limpieza, i/ limpieza del soporte y ligera humectación del mismo y medios auxiliares, andamios y elementos de seguridad.

| Código | Ud | Descripción | Rendimiento | Precio | Importe |
|---|---|---|---|---|---|
| O01OA050 | h | Ayudante | 1.883 | 16 | 30.13 |
| O01OA070 | h | Peón ordinario | 1.883 | 14.5 | 27.30 |
| P01LM040 | mu | Ladrillo de tejar 25x12x5 cm (material) | 0.016 | 356.42637500818 | 5.70 |
| P01DW050 | m3 | Agua | 0.015 | 0.9900177073624 | 0.01 |
| A02C030 | m3 | MORTERO DE CAL M-10 | 0.008 | 66.41 | 0.53 |
| %0300 | % | Medios auxiliares | 3 % | 63.67 | 1.91 |
| %PM020 | % | Pequeño material | 1 % | 65.58 | 0.66 |
| %0200A | % | Andamios | 2 % | 66.24 | 1.32 |
|  |  | Total |  |  | 67.56 |

Claves: fisura, agrietado, daño, sanear, ladrillo, cerámico, aparejo, corte, pico, deterioro, cerramiento, replanteo, pieza, merma, medio, limpieza, nivel, ligero, auxiliar, rotura, muro, humedad, soporte, junta

| Medición | Uds. | Largo | Ancho | Parcial |
|---|---|---|---|---|
| Perimetro base cimborrio | 1 | 19.65 | 1 | 19.65 |
| Total |  |  |  | 19.65 |

**R07J060** m2 HIDROFUGANTE EN BASE ACUOSA EN PARAMENTOS VERTICALES DE ALTA POROSIDAD CON NANOPARTÍCULAS AQUAPORE (25/07/2006)
239.18 m2 × 6.57 (6.77 con costes indirectos) = 1619.25
Tratamiento en obra de hidrofugante en base acuosa para fachadas y otros paramentos verticales o inclinados de alta porosidad en base a nanopartículas de óxidos, no filmogénico, totalmente permeable, inalterable ante radiación UV, transparente y reaplicable TECNADIS AQUAPORE de TECNAN, consistente en la aplicación de 2 capas de producto mediante pulverización (preferiblemente), brocha o rodillo, sobre superficies exteriores e interiores de materiales con media-alta porosidad (granito, arenisca, ladrillo, mortero, hormigón sin pulir, alabastro, yeso, escayola, etc.) rendimiento de 5 m2/l. No se precisa preparación del soporte excepto una limpieza estándar (no incluida). Medida la superficie ejecutada. I/p.p de medios auxiliares, andamios y elementos de seguridad.

| Código | Ud | Descripción | Rendimiento | Precio | Importe |
|---|---|---|---|---|---|
| O01OA030 | h. | Oficial primera | 0.094 | 18.5 | 1.74 |
| O01OA060 | h | Peón especializado | 0.094 | 15.5 | 1.46 |
| P33G160 | l | Hidrofugante base agua con nanopartículas Aquapore (material) | 0.2 | 14.7802643584 | 2.96 |
| P25WW220 | ud | Pequeño material | 0.1 | 0.8600153821532 | 0.09 |
| %0300 | % | Medios auxiliares | 3 % | 6.25 | 0.19 |
| %0200A | % | Andamios | 2 % | 6.44 | 0.13 |
|  |  | Total |  |  | 6.57 |

Claves: óxido, capa, base, paramento, vertical, alto, porosidad, transparente, fachada, limpieza, producción, aplicación, hidrofugación, permeabilidad, superficie, inclinación, tecnan, inalterado, granito, agua, mortero, ejecución, estándar, pulir, exterior, escayola, material, rodillo, arenisca, ladrillo, hormigón, alabastro, yeso, preparación, soporte, interior
Relación comercial: ADMON: Conselleria, 6.38, Alicante, 6.76, Andalucía, 6.69, Aragón, 6.8, Asturias, 7, Baleares, 6.6, Canarias, 6.53, Cantabria, 6.63, Castellón, 6.52, Castilla - La Manc, 6.5, Castilla y León, Cataluña, 6.9, Comunitat Valencia, 6.65, Extremadura, Galicia, 6.62, Madrid (Comunidad, 6.98, Murcia (Región), 6.61, Navarra (Comunidad, 6.91, País Vasco, 7.09, Rioja, La, Valencia, 6.58

| Medición | Uds. | Largo | Ancho | Parcial |
|---|---|---|---|---|
| Perimetro base auditorio | 1 | 137.51 | 1 | 137.51 |
| Perimetro base cimborrio | 1 | 19.65 | 1 | 19.65 |
| Laterales tras escenario fach cub a 2 aguas/inclinada | 2 | 6.98 | 0.8 | 11.17 |
| Union cuerpo curvo/rectangular dcho | 1 | 9.1 | 1.6 | 14.56 |
| Union cuerpo tras escenario /curvo dcho | 1 | 9.28 | 1.4 | 12.99 |
| Lateral terraza cuepo rectang dcha | 1 | 0.68 | 0.68 | 0.46 |
| Union cuerpo tras escenario /curvo izq arriba | 1 | 1.7 | 4.9 | 8.33 |
| Union cuerpo tras escenario /curvo izq abajo | 1 | 4.21 | 0.85 | 3.58 |
| Union cuerpo curvo/rectangular izq | 1 | 9.56 | 3 | 28.68 |
| Cuerpo rectang jto primer torreon izq | 1 | 3 | 0.75 | 2.25 |
| Subtotal |  |  |  | 239.18 |
| Total |  |  |  | 239.18 |

**R11RB040n** m2 REVOCO BASE MORT. MIXTO INF 20% ENMALLADO (25/07/2006)
1122.59 m2 × 23.07 (23.78 con costes indirectos) = 26695.19
Revoco base de mortero mixto de cemento y cal en una dosificación de cemento no superior al 20% como capa de regularización, armada en toda su totalidad con malla de fibra de vidrio y con un acabado raspado para dar anclaje al revoco tradicional de cal. Se incluye en la unidad todos los medios auxiliares, andamios y elementos de seguridad necesarios para la correcta ejecución. Medido descontando huecos.

| Código | Ud | Descripción | Rendimiento | Precio | Importe |
|---|---|---|---|---|---|
| O01OB910 | h. | Oficial 1ª revocador (mano de obra; 18/11/2020) | 0.471 | 18.5 | 8.71 |
| O01OB920 | h. | Ayudante revocador (mano de obra; 18/11/2020) | 0.471 | 16 | 7.54 |
| O01OA060 | h | Peón especializado | 0.123 | 15.5 | 1.91 |
| A02M020 | m3 | MORT.BAST.CAL M-5 CEM II/B-P 32,5 N (material; 18/11/2020) | 0.015 | 83.47 | 1.25 |
| P01DW050 | m3 | Agua | 0.01 | 0.9900177073624 | 0.01 |
| P04RW070 | m2 | Malla fibra vidrio 3x3 mm./malla cerámica (material) | 1 | 2.3300416749033 | 2.33 |
| %0300 | % | Medios auxiliares | 3 % | 21.75 | 0.65 |
| %PM020 | % | Pequeño material | 1 % | 22.40 | 0.22 |
| %0200A | % | Andamios | 2 % | 22.62 | 0.45 |
|  |  | Total |  |  | 23.07 |

Claves: superficie, maestra, bastardo, base, cal, paramento, previo, enfoscado, aplicación, revoco, preparación, mortero, ejecución, pasta, confeccionar, adherencia, mixto, capa, cemento, manual, llana, bruñir, medio
Relación comercial: ADMON: Conselleria, 22.84, Alicante, 23.35, Andalucía, 23.25, Aragón, 23.39, Asturias, 23.65, Baleares, 23.11, Canarias, 23.02, Cantabria, 23.16, Castellón, 23.01, Castilla - La Manc, 22.98, Castilla y León, 23.17, Cataluña, 23.52, Comunitat Valencia, 23.19, Extremadura, Galicia, 23.14, Madrid (Comunidad, 23.62, Murcia (Región), 23.13, Navarra (Comunidad, País Vasco, 23.77, Rioja, La, Valencia, 23.09

| Medición | Uds. | Largo | Ancho | Alto | Parcial |
|---|---|---|---|---|---|
| Subtotal: **** FACHADA AUDITORIO |  |  |  |  | 0.00 |
| Perimetro cuerpo bajo cubierta cupula ppal | 1 | 77.17 | 2.64 |  | 203.73 |
| **a descontar banda perimetral piedra | -1 | 77.17 | 0.7 |  | -54.02 |
| **a descontar bandas verticales piedra | -8 | 0.8 | 1.94 |  | -12.42 |
| Frente bajo cubierta a 2 aguas tras escenario | 1 | 11.83 | 11.2 |  | 132.50 |
| Frente bajo cubierta a 2 aguas tras escenario laterales | 2 | 10.65 | 1.9 |  | 40.47 |
| **a descontar roseton | -1 | 2.55 |  |  | -2.55 |
| Fachada cub inclinada tras escenario lateral izquierdo | 1 | 22.28 | 7.42 |  | 165.32 |
| **a descontar ventanas | -6 | 1.25 | 0.7 |  | -5.25 |
| **a descontar banda piedra | -1 | 13.12 | 0.3 |  | -3.94 |
| Cuerpo ppal auditorio abajo izq | 1 | 20.12 | 5.11 |  | 102.81 |
| **a descontar venatanas | -12 | 0.65 | 0.75 |  | -5.85 |
| Cuerpo ppal auditorio arriba izq | 1 | 20.12 | 4.15 |  | 83.50 |
| Barandilla | 2 | 12.66 | 0.66 |  | 16.71 |
| Pared interior larga terraza | 1 | 9.53 | 4.15 |  | 39.55 |
| Pared interior laterales terraza | 2 | 3.19 | 4.15 |  | 26.48 |
| **a descontar hueco terraza | -1 | 12.66 | 3.85 |  | -48.74 |
| **a descontar ventanas | -2 | 0.65 | 0.75 |  | -0.98 |
| Cuerpo ppal auditorio abajo dcha | 1 | 20.33 | 5.11 |  | 103.89 |
| **a descontar ventanas | -12 | 0.65 | 0.75 |  | -5.85 |
| Cuerpo ppal auditorio arriba dcha | 1 | 20.33 | 4.15 |  | 84.37 |
| Barandilla | 2 | 12.66 | 0.66 |  | 16.71 |
| Pared interior larga terraza | 1 | 9.53 | 4.15 |  | 39.55 |
| Pared interior laterales terraza | 2 | 3.19 | 4.15 |  | 26.48 |
| **a descontar hueco terraza | -1 | 12.66 | 3.85 |  | -48.74 |
| **a descontar ventanas | -2 | 0.65 | 0.75 |  | -0.98 |
| Interior terraza izq cuerpo rectangular | 5 | 1.25 | 1.04 |  | 6.50 |
| Interior terraza izq cuerpo rectangular | 2 | 2.14 | 1.25 |  | 5.35 |
| Cuerpo rectangular lat izq | 1 | 9.78 | 4.81 |  | 47.04 |
| **a descontar banda piedra | -1 | 0.2 | 4.81 |  | -0.96 |
| **a descontar ventanas | -6 | 0.65 | 0.75 |  | -2.93 |
| Cuerpo rectangular paños torres izq arriba | 2 | 1.87 | 3.01 |  | 11.26 |
| **a descontar ventanas | -2 | 0.65 | 0.75 |  | -0.98 |
| Cuerpo rectangular lat dcha | 1 | 9.78 | 4.81 |  | 47.04 |
| **a descontar banda piedra | -1 | 0.2 | 4.81 |  | -0.96 |
| **a descontar ventanas | -6 | 0.65 | 0.75 |  | -2.93 |
| Cuerpo rectangular paños torres dcha arriba | 2 | 1.87 | 3.01 |  | 11.26 |
| **a descontar ventanas | -2 | 0.65 | 0.75 |  | -0.98 |
| Base columnas terrazas | 8 | 0.43 | 0.43 | 0.9 | 1.33 |
| Subtotal |  |  |  |  | 1012.79 |
| ... |  |  |  |  |  |
| ***** SERLIANA |  |  |  |  |  |
| - Fabrica ladrillo 1 pie sobre arco X2 CARAS | 2 | 14.85 | 2 |  | 59.40 |
| *****ARCO CONSERV-AUDITORIO |  |  |  |  |  |
| - Fabrica ladrillo 1 pie sobre arco | 1 | 25.2 | 2 |  | 50.40 |
| Subtotal |  |  |  |  | 109.80 |
| Total |  |  |  |  | 1122.59 |

**E08PAR070** m2 REVOCO TRADICIONAL CAL GRASA TERMINACIÓN LISO LAVADO (25/07/2006)
1122.59 m2 × 48 (49.48 con costes indirectos) = 55545.75
Revoco tradicional de cal grasa envejecida en balsa (añeja al menos 3 años), pigmentada con óxidos minerales y dosificada con áridos de Macael, realizado por Taller Artesano Julio Barbero o equivalente con técnicas tradicionales, en una superposición de capas. 1ª Mano muy fina y apretada para dar anclaje al mortero base, dejando el grano encustrado, dosificación 1:3 y árido de 0,80 mm. 2ª Mano gruesa de 6 a 8 mm de espesor, fratasada con talocha de madera para dar planimetría al soporte. Ésta se aplica cuando la anterior está húmeda pero no mancha al tacto (dosificación 1:3 y árido de 0,80 mm.) 3ª Mano de repretar, de 3 a 5 mm de espesor fratasada con talocha de madera. Sirve de capa blanda o cojinete (dosificación 1:2:1 cal-polvo-árido) 4ª Mano de enlucido de cal y polvo pero sólo en un 20% para afinar el soporte de poros, rallazos, etc. 5ª Lavado del revoco con brocha de pelo blando para sellar el soporte sacando la lechada de cal a superficie con agua limpia en el momento en que las capas anteriores estén en su punto de secado para no estropearlas (deshaciéndolas con agua). 6ª Cepillado con cepillo blando para no rallar el soporte realizándolo en todas las direcciones con el fin de borrar las verdugadas que pudieran quedar del lavado anterior así como para dar un aspecto satinado muy pétreo. Incluso curado convenientemente con agua. I/p.p. de medios auxiliares, andamios y elementos de seguridad.

| Código | Ud | Descripción | Rendimiento | Precio | Importe |
|---|---|---|---|---|---|
| O01OA030 | h. | Oficial primera | 0.941 | 18.5 | 17.41 |
| O01OA050 | h | Ayudante | 0.941 | 16 | 15.06 |
| O01OA060 | h | Peón especializado | 0.141 | 15.5 | 2.19 |
| P04RD090 | kg | Mortero tradicional cal aneja 3 años (material) | 16 | 0.6600118049082 | 10.56 |
| P01DW050 | m3 | Agua | 0.008 | 0.9900177073624 | 0.01 |
| %0300 | % | Medios auxiliares | 3 % | 45.23 | 1.36 |
| %PM020 | % | Pequeño material | 1 % | 46.59 | 0.47 |
| %0200A | % | Andamios | 2 % | 47.06 | 0.94 |
|  |  | Total |  |  | 48 |

Claves: fratasado, madero, capa, cal, liso, lavadero, envejecer, óxido, Macael, grueso, revoco, terminación, talocha, colorante, dosificación, grano, base, mortero, anclaje, fino, mano, julio barbero, deporcas, técnica, blando, lechada, enlucido, porosidad, mineral, sellador, verdugada, mancha, aplicación, curado, piedra, humedad, superficie, dirección, polvo, taller, soporte, borrar, garlopa, secado, punto, limpieza, agua, satinado
Relación comercial: ADMON: Conselleria, 47.71, Alicante, 48.3, Andalucía, 48.17, Aragón, 48.35, Asturias, 48.65, Baleares, 48.04, Canarias, 47.94, Cantabria, 48.09, Castellón, 47.93, Castilla - La Manc, 47.89, Castilla y León, 48.1, Cataluña, 48.49, Comunitat Valencia, 48.11, Extremadura, Galicia, 48.07, Madrid (Comunidad, 48.61, Murcia (Región), 48.06, Navarra (Comunidad, País Vasco, 48.79, Rioja, La, 48.31, Valencia, 48.02

| Medición | Uds. | Parcial |
|---|---|---|
| Idem medición revoco base mortero mixto inf | 1122.59 | 1122.59 |
| Total |  | 1122.59 |

**R07LD030n** m2 LIMPIEZA CON DETERGENTES DE FACHADA DE PIEDRA (25/07/2006)
227.42 m2 × 15.3 (15.77 con costes indirectos) = 3586.41
Limpieza de paramentos de piedra mediante la aplicación de cepillado manual con cepillo de raíces de solución de agua y detergente neutro adecuado para piedra natural, tipo Filacleaner de FILA o equivalente, comenzando por las partes altas en franjas horizontales y posterior aclarado con proyección de agua a baja presión. Este proceso se repetirá hasta eliminar las manchas existentes en el aplacado, limpiando con agua abundante los detritus que se acumulen en las zonas inferiores y en vuelos, cornisas y salientes, considerando un grado de dificultad medio. I/p.p. de medios auxiliares, andamios y elementos de seguridad.
Previo a la ejecución se realizarán pruebas específicas in-situ para determinar el número de pasadas por la Dirección Facultativa.
Se incluye la limpieza y protección de trabajos durante la obra.

| Código | Ud | Descripción | Rendimiento | Precio | Importe |
|---|---|---|---|---|---|
| O01OA030 | h. | Oficial primera | 0.377 | 18.5 | 6.97 |
| O01OA060 | h | Peón especializado | 0.377 | 15.5 | 5.84 |
| M14FG010 | h | Hidrolimpiadora gasolina 170 bar - 750 l/h - 6,5 CV (maquinaria) | 0.072 | 3.3400597399902 | 0.24 |
| P33I060 | l | Disolución neutra limpieza fachada (material) | 0.25 | 5.9001055287252 | 1.48 |
| P01DW050 | m3 | Agua | 0.321 | 0.9900177073624 | 0.32 |
| %0200 | % | Medios auxiliares | 2 % | 14.85 | 0.30 |
| %PM020 | % | Pequeño material | 1 % | 15.15 | 0.15 |
|  |  | Total |  |  | 15.3 |

Claves: fachada, cornisa, aplicación, amoníaco, mampostería, alto, regulación, agua, limpieza, inferior, graduación, garlopa, conservación, fábrica, horizontal, superficie
Relación comercial: ADMON: Conselleria, 14.58, Alicante, 16.09, Andalucía, 15.8, Aragón, 16.23, Asturias, 17.02, Baleares, 15.42, Canarias, 15.15, Cantabria, 15.56, Castellón, 15.11, Castilla - La Manc, 15.04, Castilla y León, 15.57, Cataluña, 16.6, Comunitat Valencia, 15.63, Extremadura, 15.03, Galicia, 15.5, Madrid (Comunidad, 16.94, Murcia (Región), 15.48, Navarra (Comunidad, 16.61, País Vasco, 17.37, Rioja, La, 16.12, Valencia, 15.37

| Medición | Uds. | Largo | Ancho | Alto | Parcial |
|---|---|---|---|---|---|
| Interior terraza cuerpo rectang izq | 1 | 7.16 | 3.98 |  |  |
| **a descontar revoco | -3 | 1.25 | 1.04 |  |  |
| **a descontar puerta | -3 | 1.252 | 2.4 |  |  |
| Interior terraza cuerpo laterales rectang izq | 2 | 2.09 | 3.98 |  |  |
| **a descontar revoco | -2 | 1.25 | 1.04 |  |  |
| **a descontar revoco | -2 | 2.14 | 1.25 |  |  |
| Cuerpo rectangular izq abajo | 1 | 12.2 | 5.41 |  |  |
| **a descontar hueco | -1 | 6 | 3.28 |  |  |
| Cuerpo rectangular izq arriba | 1 | 6.6 | 0.9 |  |  |
| Base barandilla cuerpo rectangular terraza izq | 1 | 7.15 | 0.26 |  |  |
| Base columnas terraza izq | 4 | 0.43 | 0.43 | 0.9 |  |
| Interior terraza cuerpo rectang cha | 1 | 7.16 | 3.98 |  |  |
| **a descontar revoco | -3 | 1.25 | 1.04 |  |  |
| **a descontar puerta | -3 | 1.252 | 2.4 |  |  |
| Interior terraza cuerpo laterales rectang dcha | 2 | 2.09 | 3.98 |  |  |
| **a descontar revoco | -2 | 1.25 | 1.04 |  |  |
| **a descontar revoco | -2 | 2.14 | 1.25 |  |  |
| Cuerpo rectangular dcha abajo | 1 | 12.2 | 5.41 |  |  |
| **a descontar hueco | -1 | 6 | 3.28 |  |  |
| Cuerpo rectangular dcha arriba | 1 | 6.6 | 0.9 |  |  |
| Base barandilla cuerpo rectangular terraza dcha | 1 | 7.15 | 0.26 |  |  |
| Base columnas terraza dcha | 4 | 0.43 | 0.43 | 0.9 |  |
| Bandas verticales piedra fachada cub cupula ppal | 8 | 0.8 | 1.94 |  |  |
| Columnas terraza cuerpo ppal izq | 6 | 0.4 | 4 | 2.96 |  |
| Columnas terraza cuerpo ppal dcha | 6 | 0.4 | 4 | 2.96 |  |
| Subtotal |  |  |  |  |  |
| Total |  |  |  |  | 227.42 |

**R07LD030n3** m LIMPIEZA CON DETERGENTES DE FACHADA DE PIEDRA ELM LINEALES (25/07/2006)
679.64 m × 15.3 (15.77 con costes indirectos) = 10717.92
Limpieza de elementos lineales de piedra (bordes de alero, jambas alfeozar, cornisas, impostas,etc...)de piedra mediante la aplicación de cepillado manual con cepillo de raíces de solución de agua y detergente neutro adecuado para piedra natural, tipo Filacleaner de FILA o equivalente, comenzando por las partes altas en franjas horizontales y posterior aclarado con proyección de agua a baja presión. Este proceso se repetirá hasta eliminar las manchas existentes en el aplacado, limpiando con agua abundante los detritus que se acumulen en las zonas inferiores y en vuelos, cornisas y salientes, considerando un grado de dificultad medio.
Previo a la ejecución se realizarán pruebas específicas in-situ para determinar el número de pasadas por la Dirección Facultativa. I/p.p. de medios auxiliares, andamios y elementos de seguridad.
Se incluye la limpieza y protección de trabajos durante la obra.

| Código | Ud | Descripción | Rendimiento | Precio | Importe |
|---|---|---|---|---|---|
| O01OA030 | h. | Oficial primera | 0.377 | 18.5 | 6.97 |
| O01OA060 | h | Peón especializado | 0.377 | 15.5 | 5.84 |
| M14FG010 | h | Hidrolimpiadora gasolina 170 bar - 750 l/h - 6,5 CV | 0.072 | 3.3400597399902 | 0.24 |
| P33I060 | l | Disolución neutra limpieza fachada | 0.25 | 5.9001055287252 | 1.48 |
| P01DW050 | m3 | Agua | 0.321 | 0.9900177073624 | 0.32 |
| %0200 | % | Medios auxiliares | 2 % | 14.85 | 0.30 |
| %PM020 | % | Pequeño material | 1 % | 15.15 | 0.15 |
|  |  | Total |  |  | 15.3 |

Claves: fachada, cornisa, aplicación, amoníaco, mampostería, alto, regulación, agua, limpieza, inferior, graduación, garlopa, conservación, fábrica, horizontal, superficie
Relación comercial: ADMON: Conselleria, 14.58, Alicante, 16.09, Andalucía, 15.8, Aragón, 16.23, Asturias, 17.02, Baleares, 15.42, Canarias, 15.15, Cantabria, 15.56, Castellón, 15.11, Castilla - La Manc, 15.04, Castilla y León, 15.57, Cataluña, 16.6, Comunitat Valencia, 15.63, Extremadura, 15.03, Galicia, 15.5, Madrid (Comunidad, 16.94, Murcia (Región), 15.48, Navarra (Comunidad, 16.61, País Vasco, 17.37, Rioja, La, 16.12, Valencia, 15.37

| Medición | Uds. | Largo | Parcial |
|---|---|---|---|
| Dinteles ventanas | 94 | 0.96 | 90.24 |
| Jambas ventanas | 94 | 1.14 | 107.16 |
| Moldura inf cuerpo rectangular | 2 | 4.42 | 8.84 |
| Moldura sup cuerpo rectangular | 2 | 18.46 | 36.92 |
| Moldura inf cuerpo ppal curvo | 2 | 20.12 | 40.24 |
| Moldura sup cuerpo ppal curvo | 2 | 30.7 | 61.40 |
| Molduras cuerpo bajo cub cúpula ppal | 2 | 77.17 | 154.34 |
| Moldura alero cub inclinada tras escenario izq | 1 | 22.28 | 22.28 |
| Moldura alero cub inclinada tras escenario dcha | 1 | 22.19 | 22.19 |
| Moldura banda cub inclinada bajo ventanas izq | 1 | 13.12 | 13.12 |
| Moldura banda cub inclinada bajo ventanas dcha | 1 | 13.12 | 13.12 |
| Moldura cub 2 aguas tras escenario | 1 | 29.4 | 29.40 |
| Moldura sup cimborrio | 1 | 16.06 | 16.06 |
| Moldura inf cimborrio | 1 | 19.65 | 19.65 |
| Moldura oculo | 1 | 5.66 | 5.66 |
| Remate barandilla terraza cuerpo rectangular | 2 | 6.85 | 13.70 |
| Remate barandilla terraza cuerpo curvo | 2 | 12.66 | 25.32 |
| Subtotal |  |  | 679.64 |
| Total |  |  | 679.64 |

**R07J070n** m2 TRATAMIENTO DE PROTECCIÓN PIEDRA (25/07/2006)
907.06 m2 × 9.65 (9.95 con costes indirectos) = 9025.25
Realización de tratamiento de protección de aplacado de piedra , mediante aplicación en superficie de tratamiento incoloro específico para piedra tipo Hidrorep de Fila o similar, aplicado conforme a la ficha técnica del producto por personal especializado. Durante el proceso de aplicación se intentará evitar las horas de mayor insolación, el material a tratar estará bien limpio y seco para evitar su hidrolización en presencia de humedad, para lo cual se esperará al total secado de los tratamientos anteriores y además no se aplicará agua en la superficie durante 2 días posteriores al tratamiento. Estos trabajos serán realizados por expertos en piedra natural bajo la supervisión de técnico especializado. I/p.p. de medios auxiliares, andamios y elementos de seguridad.

| Código | Ud | Descripción | Rendimiento | Precio | Importe |
|---|---|---|---|---|---|
| O01OC160 | h | Especialista restaurador fachada (mano de obra; 18/11/2020) | 0.113 | 19.99 | 2.26 |
| O01OA060 | h | Peón especializado | 0.094 | 15.5 | 1.46 |
| P33G160n | kg | Tratamiento protector Hidrorep o equivalente (material) | 0.894 | 6.3201130409395 | 5.65 |
| P25WW220 | ud | Pequeño material | 0.1 | 0.8600153821532 | 0.09 |
| %0200 | % | Medios auxiliares | 2 % | 9.46 | 0.19 |
|  |  | Total |  |  | 9.65 |

Claves: fachada, interior, rodillo, aplicación, tecnan, calizo, óxido, paramento, transparente, agua, permeabilidad, limpieza, base, exterior, porosidad, vertical, producción, capa, pulir, preparación, mármol, inalterado, hormigón, hidrofugación, soporte, ejecución, estándar, terrazo, inclinación, superficie, material
Relación comercial: ADMON: Conselleria, 9.03, Alicante, 9.58, Andalucía, 9.41, Aragón, 9.65, Asturias, 10.08, Baleares, 9.21, Canarias, 9.06, Cantabria, 9.28, Castellón, 9.07, Castilla - La Manc, 9, Castilla y León, 9.29, Cataluña, 9.85, Comunitat Valencia, 9.32, Extremadura, 8.99, Galicia, 9.25, Madrid (Comunidad, 10.03, Murcia (Región), 9.24, Navarra (Comunidad, 9.86, País Vasco, 10.27, Rioja, La, Valencia, 9.16

| Medición | Uds. | Largo | Ancho | Alto | Parcial |
|---|---|---|---|---|---|
| Interior terraza cuerpo rectang izq | 1 | 7.16 | 3.98 |  |  |
| **a descontar revoco | -3 | 1.25 | 1.04 |  |  |
| **a descontar puerta | -3 | 1.252 | 2.4 |  |  |
| Interior terraza cuerpo laterales rectang izq | 2 | 2.09 | 3.98 |  |  |
| **a descontar revoco | -2 | 1.25 | 1.04 |  |  |
| **a descontar revoco | -2 | 2.14 | 1.25 |  |  |
| Cuerpo rectangular izq abajo | 1 | 12.2 | 5.41 |  |  |
| **a descontar hueco | -1 | 6 | 3.28 |  |  |
| Cuerpo rectangular izq arriba | 1 | 6.6 | 0.9 |  |  |
| Base barandilla cuerpo rectangular terraza izq | 1 | 7.15 | 0.26 |  |  |
| Base columnas terraza izq | 4 | 0.43 | 0.43 | 0.9 |  |
| Interior terraza cuerpo rectang cha | 1 | 7.16 | 3.98 |  |  |
| **a descontar revoco | -3 | 1.25 | 1.04 |  |  |
| **a descontar puerta | -3 | 1.252 | 2.4 |  |  |
| Interior terraza cuerpo laterales rectang dcha | 2 | 2.09 | 3.98 |  |  |
| **a descontar revoco | -2 | 1.25 | 1.04 |  |  |
| **a descontar revoco | -2 | 2.14 | 1.25 |  |  |
| Cuerpo rectangular dcha abajo | 1 | 12.2 | 5.41 |  |  |
| **a descontar hueco | -1 | 6 | 3.28 |  |  |
| Cuerpo rectangular dcha arriba | 1 | 6.6 | 0.9 |  |  |
| Base barandilla cuerpo rectangular terraza dcha | 1 | 7.15 | 0.26 |  |  |
| Base columnas terraza dcha | 4 | 0.43 | 0.43 | 0.9 |  |
| Bandas verticales piedra fachada cub cupula ppal | 8 | 0.8 | 1.94 |  |  |
| Columnas terraza cuerpo ppal izq | 6 | 0.4 | 4 | 2.96 |  |
| Columnas terraza cuerpo ppal dcha | 6 | 0.4 | 4 | 2.96 |  |
| Dinteles ventanas | 94 | 0.96 | 1 |  |  |
| Jambas ventanas | 94 | 1.14 | 1 |  |  |
| Moldura inf cuerpo rectangular | 2 | 4.42 | 1 |  |  |
| Moldura sup cuerpo rectangular | 2 | 18.46 | 1 |  |  |
| Moldura inf cuerpo ppal curvo | 2 | 20.12 | 1 |  |  |
| Moldura sup cuerpo ppal curvo | 2 | 30.7 | 1 |  |  |
| Molduras cuerpo bajo cub cúpula ppal | 2 | 77.17 | 1 |  |  |
| Moldura alero cub inclinada tras escenario izq | 1 | 22.28 | 1 |  |  |
| Moldura alero cub inclinada tras escenario dcha | 1 | 22.19 | 1 |  |  |
| Moldura banda cub inclinada bajo ventanas izq | 1 | 13.12 | 1 |  |  |
| Moldura banda cub inclinada bajo ventanas dcha | 1 | 13.12 | 1 |  |  |
| Moldura cub 2 aguas tras escenario | 1 | 29.4 | 1 |  |  |
| Moldura sup cimborrio | 1 | 16.06 | 1 |  |  |
| Moldura inf cimborrio | 1 | 19.65 | 1 |  |  |
| Moldura oculo | 1 | 5.66 | 1 |  |  |
| Remate barandilla terraza cuerpo rectangular | 2 | 6.85 | 1 |  |  |
| Remate barandilla terraza cuerpo curvo | 2 | 12.66 | 1 |  |  |
| Subtotal |  |  |  |  |  |
| Total |  |  |  |  | 907.06 |

**R08LW020** m2 LIMPIEZA DE LA COSTRA BIOGÉNICA EN ELEMENTOS PÉTREOS (12/02/2019)
151.05 m2 × 15.02 (15.48 con costes indirectos) = 2338.25
Eliminación manual de la costra biogénica mediante tratamiento biocida (fungicida-algicida) superficial adecuado para la destrucción y prevención de proliferación de nuevas colonizaciones de algas, líquenes, mohos y microorganismos varios sobre los soportes pétreos mediante una primera aplicación en superficie con pulverizador air-less de antiséptico tipo: pentaclorofenato sódico acuoso, o disolución de aldehído fórmico al 1% y una segunda aplicación preventiva de Amonio cuaternario en disolución hidroalcohólica al 3-5% con pulverizador o a brocha haciéndolo penetrar por los intersticios, y con un rendimiento no menor a 0,25 l/m2. Retirando posteriormente de forma manual los detritus biológicos secos. I/p.p. de medios auxiliares, andamios y elementos de seguridad.

| Código | Ud | Descripción | Rendimiento | Precio | Importe |
|---|---|---|---|---|---|
| O01OC180 | h | Especialista restaurador (mano de obra; 18/11/2020) | 0.282 | 34.21 | 9.65 |
| M12W060 | h | Equipo pulverizador aerográfico (maquinaria) | 0.056 | 5.1400919351945 | 0.29 |
| P33E010 | l | Pentaclorofenato sódico acuoso (material) | 1 | 4.7800854961536 | 4.78 |
| %PM020 | % | Pequeño material | 1 % | 14.72 | 0.15 |
| %0100 | % | Medios auxiliares | 1 % | 14.87 | 0.15 |
|  |  | Total |  |  | 15.02 |

Claves: aplicación, manual, piedra, soporte, prevenir, limpieza, moho, superficie, sodio, agua, disolución, amonio, biológico, seco

| Medición | Uds. | Largo | Parcial |
|---|---|---|---|
| Moldura inf cuerpo rectangular | 2 | 18.46 | 36.92 |
| Remate barandilla terraza cuerpo rectangular | 2 | 6.85 | 13.70 |
| Moldura inf cuerpo ppal curvo | 2 | 20.12 | 40.24 |
| Base barandilla cuerpo rectangular terrazas | 2 | 7.15 | 14.30 |
| Moldura inf cimborrio | 1 | 19.65 | 19.65 |
| Moldura banda cub inclinada bajo ventanas izq | 1 | 13.12 | 13.12 |
| Moldura banda cub inclinada bajo ventanas dcha | 1 | 13.12 | 13.12 |
| Subtotal |  |  | 151.05 |
| Total |  |  | 151.05 |

**R08R010** m RESTITUCIÓN DE VIVOS MEDIANTE MORTERO EPOXI Y VARILLAS DE ACERO INOXIDABLE DE 6 MM DE DIÁMETRO (25/07/2006)
43.81 m × 82.75 (85.3 con costes indirectos) = 3736.99
Restitución de vivos descohesionados o perdidos de elementos lineales de cantería, mediante la reconstrucción volumétrica de las pérdidas de masa con mortero epoxi, fijadas a la base sana mediante una fina armadura longitudinal de varilla de acero inoxidable de 6 mm de diámetro y otras transversales separadas 5 cm ancladas a la piedra sana. Comprendiendo: Saneado de los vivos fracturadas, eliminando las zonas pulverulentas y descohesionadas, extendido de armaduras y anclaje mediante microcosidos cortos normales al paramento con varillas trenzadas de acero inoxidable para lo cual se realizarán pequeños taladros, de diámetro sensiblemente mayor al de las varillas, con taladradora de rotación con coronas de widia o tungsteno, y fijadas previo soplado de taladros para eliminar los detritus, mediante adhesivo epoxi tixotrópico de dos componentes epoxi GY255-HY955 (100/35), impregnando las varillas e introduciéndolas en los taladros y dejando fraguar. A continuación se realizará el modelado in situ sobre la pieza original, con mortero epoxi, cargas inertes y ajustes de color pasando la terraja (valorada aparte) y afinando a mano, incluso cortes, medios de seguridad, andamios, elevación carga y descarga y limpieza de piezas.

| Código | Ud | Descripción | Rendimiento | Precio | Importe |
|---|---|---|---|---|---|
| O01OC175 | h | Especialista reintegraciones e injertos (mano de obra; 18/11/2020) | 0.188 | 19.99 | 3.76 |
| O01OB080 | h | Ayudante cantero | 0.094 | 16 | 1.50 |
| O01OC070 | h | Especialista cosidos estáticos (mano de obra; 18/11/2020) | 0.282 | 19.99 | 5.64 |
| O01OA060 | h | Peón especializado | 0.282 | 15.5 | 4.37 |
| P33AA310 | l | Mortero epoxídico tixotrópico (material) | 1 | 7.600135935307 | 7.60 |
| P33AA090 | kg | Adhesivo epoxi 100/35 (material) | 0.05 | 13.820247187624 | 0.69 |
| P33OD020 | m | Varilla a/inoxidable roscado D=6 mm (material) | 1.25 | 4.2900767319036 | 5.36 |
| P01DW050 | m3 | Agua | 0.01 | 0.9900177073624 | 0.01 |
| P33XB330 | h | Perforadora a rotación en seco (material) | 0.2 | 7.6101361141693 | 1.52 |
| P33OE160 | u | Pistola de inyección de mano (material) | 1 | 49.090878034766 | 49.09 |
| %0300 | % | Medios auxiliares | 3 % | 79.54 | 2.39 |
| %PM020 | % | Pequeño material | 1 % | 81.93 | 0.82 |
|  |  | Total |  |  | 82.75 |

Claves: mano, valoración, terraja, ajustar, vivo, original, modelo, fraguar, componente, tixotrópico, adhesivo, color, pieza, soplete, paramento, sensor, fino, armadura, anclaje, sanear, taladrador, taladro, base, trenzado, fijación, masa, línea, pérdida, diámetro, seguridad, piedra, inoxidable, continuación, corte, medio, elevación, limpieza, mortero, acero, varilla, descarga, rotación, epoxi, carga, previo
Relación comercial: ADMON: Conselleria, 82.19, Alicante, 83.35, Andalucía, 83.12, Aragón, 83.45, Asturias, 84.03, Baleares, 82.84, Canarias, 82.63, Cantabria, 82.94, Castellón, 82.6, Castilla - La Manc, 82.55, Castilla y León, 82.95, Cataluña, 83.74, Comunitat Valencia, 82.99, Extremadura, 82.54, Galicia, 82.9, Madrid (Comunidad, 83.98, Murcia (Región), 82.88, Navarra (Comunidad, 83.75, País Vasco, 84.3, Rioja, La, 83.36, Valencia, 82.8

| Medición | Uds. | Largo | Parcial |
|---|---|---|---|
| Moldura banda cub inclinada tras escenario bajo ventanas izq | 1 | 8.75 | 8.75 |
| Moldura sup cuerpo ppal curvo izq | 1 | 5 | 5.00 |
| Moldura inf cuerpo ppal curvo izq | 1 | 3 | 3.00 |
| Moldura sup cuerpo rectangular torreon izq | 1 | 2 | 2.00 |
| Moldura inf cuerpo rectangular izq | 1 | 3 | 3.00 |
| Moldura sup cimborrio | 1 | 16.06 | 16.06 |
| Moldura banda cub inclinada tras escenario bajo ventanas dcha | 1 | 6 | 6.00 |
| Subtotal |  |  | 43.81 |
| Total |  |  | 43.81 |

**R08LW010** m2 ELIMINACIÓN DE JUNTAS DE MORTERO CEMENTO (12/02/2019)
19.65 m2 × 110.06 (113.45 con costes indirectos) = 2229.29
Eliminación de morteros de cemento, en juntas, recubrimientos y recrecidos, de antiguas intervenciones, dado su efecto dañino sobre la piedra (dureza excesiva, aporte de sales, etc.) y de morteros originales tan solo los que presenten un mal estado de conservación, ejecutado por procedimientos manuales con espátulas y mediante micropercutores y escalpelos mecánicos accionados mediante pequeño compresor portátil, incluso soplado con aire en juntas, retirada y carga de escombros sobre contenedor o camión para posterior transporte a vertedero o planta de reciclaje. Los trabajos serán realizados por especialistas restauradores. I/p.p de medios auxiliares, andamios y elementos de seguridad.

| Código | Ud | Descripción | Rendimiento | Precio | Importe |
|---|---|---|---|---|---|
| O01OC180 | h | Especialista restaurador | 2.824 | 34.21 | 96.61 |
| M06CH030 | h | Compresor portátil eléctrico 7 m3/min (maquinaria) | 1.883 | 5.9901071384854 | 11.28 |
| %PM020 | % | Pequeño material | 1 % | 107.89 | 1.08 |
| %0100 | % | Medios auxiliares | 1 % | 108.97 | 1.09 |
|  |  | Total |  |  | 110.06 |

Claves: original, sal, aportación, dureza, piedra, intervencion, cemento, recubrimiento, junta, espátula, conservación, especial, contenedor, aire, escombro, ejecución, manual, mortero, trabajo, planta, vertedero, carga, soplete, portátil, compresor, transporte, mecánico, camión

| Medición | Uds. | Largo | Ancho | Parcial |
|---|---|---|---|---|
| Moldura inf cimborrio | 1 | 19.65 | 1 | 19.65 |
| Total |  |  |  | 19.65 |

**R08TJ040** m2 SELLADO DE LLAGAS EN FÁBRICAS DE SILLERÍA CON MORTERO CAL M-15 LIGERAMENTE COLOREADO (12/02/2019)
19.65 m2 × 22.05 (22.73 con costes indirectos) = 446.64
Sellado de llagas de fábrica de sillería en piezas aparejadas de dimensiones medias aproximadas hasta 60x40 cm, con mortero de cal de dosificación 1/3 ligeramente coloreado con pigmentos o tierras naturales, incluso muestras de acabado, color y textura a elegir, y limpieza de la piedra a medida que se realiza el sellado.
I/p.p. de medios auxiliares, andamios y elementos de seguridad.

| Código | Ud | Descripción | Rendimiento | Precio | Importe |
|---|---|---|---|---|---|
| O01OA030 | h. | Oficial primera | 0.565 | 18.5 | 10.45 |
| O01OA050 | h | Ayudante | 0.565 | 16 | 9.04 |
| O01OA070 | h | Peón ordinario | 0.108 | 14.5 | 1.57 |
| P01DW210 | kg | Pigmentos de tierra natural (material) | 0.05 | 2.6500473984952 | 0.13 |
| P01DW050 | m3 | Agua | 0.01 | 0.9900177073624 | 0.01 |
| A02C020 | m3 | MORTERO DE CAL M-15 (material; 18/11/2020) | 0.006 | 67.85 | 0.41 |
| %PM020 | % | Pequeño material | 1 % | 21.61 | 0.22 |
| %0100 | % | Medios auxiliares | 1 % | 21.83 | 0.22 |
|  |  | Total |  |  | 22.05 |

Claves: tierra, dimensión, aparejo, llaga, pieza, coloreado, ligero, cal, fábrica, textura, sillería, mortero, limpieza, medio, color, muestra, natural, colorante, piedra, dosificación

| Medición | Uds. | Largo | Ancho | Parcial |
|---|---|---|---|---|
| Moldura inf cimborrio | 1 | 19.65 | 1 | 19.65 |
| Total |  |  |  | 19.65 |

**R08EA100** m3 DINTEL DE ARENISCA CON LABRA SENCILLA (25/07/2006)
3.2 m3 × 968.86 (998.7 con costes indirectos) = 3195.84
Dintel en piedra arenisca del país de 1ª calidad, de características: peso específico de 2,4 kg/dm3, porcentaje de absorción de agua en peso del 0,5%, porcentaje de porosidad aparente en volumen del 0,4%, resistencia a la compresión 800 kg/cm2, resistencia a flexo-tracción de 120 kg/cm2, ejecutada mediante talla de pieza escuadrada de sección transversal envolvente de 1,00 m2, con labra sencilla, sin incluir sistemas de anclaje o sujeción, incluso medios de elevación, andamios, carga y descarga, posicionamiento, creces de cantera, mermas, acabado superficial y limpieza, ejecutada y colocada, según NTE-EFP.

| Código | Ud | Descripción | Rendimiento | Precio | Importe |
|---|---|---|---|---|---|
| O01OA030 | h. | Oficial primera | 1.883 | 18.5 | 34.84 |
| O01OA060 | h | Peón especializado | 0.941 | 15.5 | 14.59 |
| O01OB070 | h | Oficial cantero (mano de obra; 18/11/2020) | 1.883 | 18.5 | 34.84 |
| O01OA070 | h | Peón ordinario | 0.941 | 14.5 | 13.64 |
| P01SM230 | m3 | Bloque piedra arenisca sin escuadrar (material) | 1.3 | 429.41768052371 | 558.24 |
| R06PP014 | m3 | ESCUADRADO PIEDRA ARENISCA EN SÓLIDOS (material; 18/11/2020) | 1.3 | 104.78 | 136.21 |
| R06PP134 | m3 | LABRA DE ARENISCA EN FORMAS GEOMÉTRICAS (material; 18/11/2020) | 1 | 138.96 | 138.96 |
| %0300 | % | Medios auxiliares | 3 % | 931.32 | 27.94 |
| %PM020 | % | Pequeño material | 1 % | 959.26 | 9.59 |
|  |  | Total |  |  | 968.86 |

Claves: descarga, arenisca, calidad, limpieza, escuadrar, colocación, superficie, creces, labrador, elevación, medio, sujeción, anclaje, envolvente, sección, merma, porosidad, sencillo, talla, carga, ejecución, cantera, resistencia, pieza, agua, absorción, específico, peso, dintel, piedra, compresión
Relación comercial: ADMON: Conselleria, 967.04, Alicante, 970.86, Andalucía, 970.11, Aragón, 971.2, Asturias, 973.18, Baleares, 969.18, Canarias, 968.49, Cantabria, 969.53, Castellón, 968.38, Castilla - La Manc, 968.2, Castilla y León, 969.56, Cataluña, 972.14, Comunitat Valencia, 969.68, Extremadura, 968.17, Galicia, 969.37, Madrid (Comunidad, 972.98, Murcia (Región), 969.31, Navarra (Comunidad, 972.19, País Vasco, 974.06, Rioja, La, 970.91, Valencia, 969.03

| Medición | Uds. | Largo | Ancho | Alto | Parcial |
|---|---|---|---|---|---|
| Moldura banda cub inclinada tras escenario bajo ventanas izq | 1 | 8.75 | 0.3 | 0.6 | 1.58 |
| Moldura sup cuerpo rectangular torreon izq | 1 | 2 | 0.3 | 0.6 | 0.36 |
| Moldura sup cimborrio | 1 | 7 | 0.3 | 0.6 | 1.26 |
| Subtotal |  |  |  |  | 3.20 |
| Total |  |  |  |  | 3.2 |

**U04BB050** m ZOCALO PIEZAS GRANITO MECANIZADO h=40cm e=8cm (12/02/2019)
137.51 m × 43.99 (45.34 con costes indirectos) = 6234.70
Formación de zócalo de fachada mediante piezas de granito mecanizado, de 40cm de alto y espesor 8cm, con el canto superior achaflanado, i/p.p. preparación de piedras, asiento, recibido, rejuntado, limpieza y medios auxiliares, andamios y elementos de seguridad. s/NTE-EFP-6, medida deduciendo huecos superiores a 2 m2. Piezas de mampostería con marcado CE y DdP (Declaración de prestaciones) según Reglamento (UE) 305/2011.

| Código | Ud | Descripción | Rendimiento | Precio | Importe |
|---|---|---|---|---|---|
| O01OB070 | h | Oficial cantero | 0.471 | 18.5 | 8.71 |
| O01OB080 | h | Ayudante cantero | 0.471 | 16 | 7.54 |
| P09CR320n | m2 | Granito de corte 8cm (material) | 0.4 | 58.971054750665 | 23.59 |
| A02A080 | m3 | MORTERO CEMENTO M-5 | 0.05 | 63.84 | 3.19 |
| P01CC020 | t. | Cemento CEM II/B-P 32,5 N sacos (material) | 0.001 | 92.461653760328 | 0.09 |
| %PM020 | % | Pequeño material | 1 % | 43.12 | 0.43 |
| %0100 | % | Medios auxiliares | 1 % | 43.55 | 0.44 |
|  |  | Total |  |  | 43.99 |

Claves: colocación, bordillo, granito, mecanismo, arista, chaflán, junta, limpieza, componente, marco, hormigón, círculo, solera

| Medición | Uds. | Largo | Parcial |
|---|---|---|---|
| Perimetro base auditorio | 1 | 137.51 | 137.51 |
| Total |  |  | 137.51 |

**R11AL030n** m2 LIMPIEZA CON DETERGENTES DE MOSAICOS EN FACHADA (12/02/2019)
16.13 m2 × 18.99 (19.57 con costes indirectos) = 315.66
Limpieza de mosaicos en estado de conservación regular, mediante la aplicación con cepillos de raíces de una solución jabonosa neutra, en proporción 60/5 en agua destilada y amoníaco hasta disolver la costra de suciedad superficial, comenzando por las partes altas en franjas horizontales completas, considerando un grado de dificultad normal. I/p.p de medios auxiliares, andamios y elementos de seguridad.

| Código | Ud | Descripción | Rendimiento | Precio | Importe |
|---|---|---|---|---|---|
| O01OA040 | h | Oficial segunda | 0.329 | 17.5 | 5.76 |
| O01OA060 | h | Peón especializado | 0.329 | 15.5 | 5.10 |
| M14FG010 | h | Hidrolimpiadora gasolina 170 bar - 750 l/h - 6,5 CV | 0.057 | 3.3400597399902 | 0.19 |
| P33I060 | l | Disolución neutra limpieza fachada | 1.21 | 5.9001055287252 | 7.14 |
| P33J160 | l | Amoníaco limpieza 5-10 % (perfumado) (material) | 0.242 | 0.7100126992195 | 0.17 |
| P01DW050 | m3 | Agua | 0.257 | 0.9900177073624 | 0.25 |
| %PM020 | % | Pequeño material | 1 % | 18.61 | 0.19 |
| %0100 | % | Medios auxiliares | 1 % | 18.80 | 0.19 |
|  |  | Total |  |  | 18.99 |

Claves: regulación, superficie, garlopa, conservación, aplicación, amoníaco, limpieza, alto, horizontal, graduación, agua, alicatado
Relación comercial: ADMON: Conselleria, 17.55, Alicante, 20.4, Andalucía, 19.83, Aragón, 20.63, Asturias, 22.07, Baleares, 19.16, Canarias, 18.65, Cantabria, 19.4, Castellón, 18.72, Castilla - La Manc, 18.44, Castilla y León, 19.44, Cataluña, 21.31, Comunitat Valencia, 19.53, Extremadura, 18.42, Galicia, 19.3, Madrid (Comunidad, 21.92, Murcia (Región), 19.26, Navarra (Comunidad, 21.34, País Vasco, 22.71, Rioja, La, 19.41, Valencia, 19.02

| Medición | Uds. | Largo | Alto | Parcial |
|---|---|---|---|---|
| *** MOSAICO TECHO ACCESO PB LATERAL IZQDO | 1 | 6 |  | 6.00 |
| *** MOSAICO TECHO ACCESO PB LATERAL DERECHO | 1 | 6 |  | 6.00 |
| *** MOSAICO LIRA ACCESO PRINCIPAL | 1 | 1.5 | 2.75 | 4.13 |
| Subtotal |  |  |  | 16.13 |
| Total |  |  |  | 16.13 |

**R07LD030n2** m2 LIMPIEZA CON DETERGENTES DE BALAUSTRADA (25/07/2006)
14.34 m2 × 19.9 (20.51 con costes indirectos) = 294.11
Limpieza de paramentos de piedra mediante la aplicación de cepillado manual con cepillo de raíces de solución de agua y detergente neutro adecuado para piedra natural, tipo Filacleaner de FILA o equivalente, comenzando por las partes altas en franjas horizontales y posterior aclarado con proyección de agua a baja presión. Este proceso se repetirá hasta eliminar las manchas existentes en el aplacado, limpiando con agua abundante los detritus que se acumulen en las zonas inferiores y en vuelos, cornisas y salientes, considerando un grado de dificultad medio. I/p.p. de medios auxiliares, andamios y elementos de seguridad.
Previo a la ejecución se realizarán pruebas específicas in-situ para determinar el número de pasadas por la Dirección Facultativa.
Se incluye la limpieza y protección de trabajos durante la obra.

| Código | Ud | Descripción | Rendimiento | Precio | Importe |
|---|---|---|---|---|---|
| O01OA030 | h. | Oficial primera | 0.49 | 18.5 | 9.07 |
| O01OA060 | h | Peón especializado | 0.49 | 15.5 | 7.60 |
| M14FG010 | h | Hidrolimpiadora gasolina 170 bar - 750 l/h - 6,5 CV | 0.093 | 3.3400597399902 | 0.31 |
| P33I060 | l | Disolución neutra limpieza fachada | 0.325 | 5.9001055287252 | 1.92 |
| P01DW050 | m3 | Agua | 0.417 | 0.9900177073624 | 0.41 |
| %0200 | % | Medios auxiliares | 2 % | 19.31 | 0.39 |
| %PM020 | % | Pequeño material | 1 % | 19.70 | 0.20 |
|  |  | Total |  |  | 19.9 |

Claves: fachada, cornisa, aplicación, amoníaco, mampostería, alto, regulación, agua, limpieza, inferior, graduación, garlopa, conservación, fábrica, horizontal, superficie
Relación comercial: ADMON: Conselleria, 18.95, Alicante, 20.92, Andalucía, 20.53, Aragón, 21.1, Asturias, 22.12, Baleares, 20.05, Canarias, 19.7, Cantabria, 20.23, Castellón, 19.64, Castilla - La Manc, 19.54, Castilla y León, 20.25, Cataluña, 21.58, Comunitat Valencia, 20.31, Extremadura, 19.53, Galicia, 20.15, Madrid (Comunidad, 22.02, Murcia (Región), 20.12, Navarra (Comunidad, 21.6, País Vasco, 22.57, Rioja, La, 20.95, Valencia, 19.98

| Medición | Uds. | Largo | Ancho | Alto | Parcial |
|---|---|---|---|---|---|
| Balaustres barandillas terrazas cuerpo rectangular | 42 | 0.7 | 0.15 | 3 | 13.23 |
| Pasamanos barandillas terrazas cuerpo rectangular | 2 | 6.95 | 0.08 |  | 1.11 |
| Subtotal |  |  |  |  | 14.34 |
| Total |  |  |  |  | 14.34 |

**E06PB030** m REPOSICION BALAUSTRADA ARENISCA TORNEADA (12/02/2019)
14.7 m × 409.94 (422.57 con costes indirectos) = 6211.78
Reposición de balaustrada de piedra arenisca, formada por balaustres torneados, pasamanos y base de la misma sección que la existente, recibida con mortero de cemento M-5, i/p.p. taladros, aplomado, rejuntado y limpieza, totalmente terminado, medido en su longitud. Balaustrada con marcado CE y DdP (Declaración de prestaciones) según Reglamento (UE) 305/2011. I/p.p de medios auxiliares, andamios y elementos de seguridad.

| Código | Ud | Descripción | Rendimiento | Precio | Importe |
|---|---|---|---|---|---|
| O01OB070 | h | Oficial cantero | 2.354 | 18.5 | 43.55 |
| O01OA070 | h | Peón ordinario | 2.354 | 14.5 | 34.13 |
| P01SA200 | m | Balaustrada arenisca base/pasamanos/4 pivotes 12 cm (material) | 1 | 323.1257793969 | 323.13 |
| A02A080 | m3 | MORTERO CEMENTO M-5 | 0.015 | 63.84 | 0.96 |
| P01CC020 | t. | Cemento CEM II/B-P 32,5 N sacos | 0.001 | 92.461653760328 | 0.09 |
| %PM020 | % | Pequeño material | 1 % | 401.86 | 4.02 |
| %0100 | % | Medios auxiliares | 1 % | 405.88 | 4.06 |
|  |  | Total |  |  | 409.94 |

Claves: torneado, taladro, junta, limpieza, terminación, medición, círculo, cemento, marco, base, pasamano, eje, balaustre, arenisca, anclaje, sección, piedra, mortero

| Medición | Uds. | Largo | Parcial |
|---|---|---|---|
| Balaustres barandillas terrazas cuerpo rectangular | 21 | 0.7 | 14.70 |
| Total |  |  | 14.7 |

**XX24** m2 REPICADO Y PREPARACIÓN ENJARJES FCA LADRILLO (25/07/2006)
8.76 m2 × 11.87 (12.24 con costes indirectos) = 107.22
Repicado y limpieza de muro de ladrillo macizo, por medios manuales y formación y preparación de enjarjes de ladrillo para cosido y unión de nueva fábrica, incluso p.p. de medios auxiliares, andamios, retirada de cascotes, y detritus y carga sobre camión para posterior transporte a vertedero o planta de reciclaje.

| Código | Ud | Descripción | Rendimiento | Precio | Importe |
|---|---|---|---|---|---|
| O01OC180 | h | Especialista restaurador | 0.329 | 34.21 | 11.26 |
| M12W010 | h | Equipo chorro aire presión | 0.047 | 3.2300577725055 | 0.15 |
| %0300 | % | Medios auxiliares | 3 % | 11.41 | 0.34 |
| %PM020 | % | Pequeño material | 1 % | 11.75 | 0.12 |
|  |  | Total |  |  | 11.87 |

| Medición | Largo | Ancho | Parcial |
|---|---|---|---|
| Union auditorio/conservatorio | 1.2 | 7.3 | 8.76 |
| Total |  |  | 8.76 |

**E20WNZ010** m CANALÓN VISTO ZINC CIRCULAR DESARROLLO 250 MM (25/07/2006)
14.85 m × 23.6 (24.33 con costes indirectos) = 361.30
Canalón redondo de zinctitanio de 0,65 mm de espesor, de sección circular con 250 mm de desarrollo, fijado mediante soportes al alero, con una pendiente mínima de 0,5%, conforme UNE-EN612. Totalmente instalado, conexionado y probado, i/ p.p. de piezas especiales y remates, pequeño material y medios auxiliares, andamios y elementos de seguridad. Conforme a CTE DB HS-5.

| Código | Ud | Descripción | Rendimiento | Precio | Importe |
|---|---|---|---|---|---|
| O01OB170 | h. | Oficial 1ª fontanero calefactor (mano de obra; 18/11/2020) | 0.141 | 18.5 | 2.61 |
| O01OB180 | h | Oficial 2ª fontanero calefactor | 0.141 | 17.5 | 2.47 |
| P17NZ010 | m | Canalón ZnTi redondo 250x0,65 mm (material) | 1.25 | 10.170181902904 | 12.71 |
| P17NZ110 | u | Palomilla ZnTi redonda 250x25x4 mm (material) | 2 | 2.4500438212503 | 4.90 |
| %PM0200 | % | Pequeño Material | 2 % | 22.69 | 0.45 |
| %0200 | % | Medios auxiliares | 2 % | 23.14 | 0.46 |
|  |  | Total |  |  | 23.6 |

Claves: medio, sección, alero, canalón, circulación, desarrollar, redondo, soporte, auxiliar, pieza, especial, remate, conexión, material
Relación comercial: ADMON: Conselleria, 23.1, Alicante, 23.31, Andalucía, 23.42, Aragón, 23.57, Asturias, 23.87, Baleares, 23.29, Canarias, 23.19, Cantabria, 23.34, Castellón, 23.41, Castilla - La Manc, 23.13, Castilla y León, 23.35, Cataluña, 23.73, Comunitat Valencia, 23.36, Extremadura, Galicia, 23.32, Madrid (Comunidad, 23.84, Murcia (Región), Navarra (Comunidad, País Vasco, 23.99, Rioja, La, 23.54, Valencia, 23.39

| Medición | Uds. | Largo | Parcial |
|---|---|---|---|
| *** AUDITORIO |  |  |  |
| - Canalón retirado cubierta sobre instalaciones | 2 | 5.25 | 10.50 |
|  | 1 | 4.35 | 4.35 |
| Subtotal |  |  | 14.85 |
| Total |  |  | 14.85 |

**E09ISJ010** m. REMATE BABERO PLOMO 50 CM. E=3,0MM (12/02/2019)
19.65 m. × 77.99 (80.39 con costes indirectos) = 1579.66
Babero de remate en base de cimborrio mediante chapa de plomo de 1,50 mm de espesor, ejecutado por engatillado simple abatido de bandeja y babero con acabado sobre roza, incluso patillas de anclaje de vertiente y perforaciones, comprendiendo: imprimación de base asfáltica, replanteo, preparación de bordes de las bandejas, sujeción de las patillas sobre el soporte con clavos de cobre y arandelas de plomo replegadas, engatillado con refuerzo de pletina galvanizada de 0,6 mm, y limpieza. I/p.p. de medios auxiliares, andamios y elementos de seguridad.

| Código | Ud | Descripción | Rendimiento | Precio | Importe |
|---|---|---|---|---|---|
| O01OB140 | h | Ayudante cerrajero | 0.583 | 16 | 9.33 |
| O01OA050 | h | Ayudante | 0.292 | 16 | 4.67 |
| P05CP050 | m2 | Chapa de plomo de 3,00 mm (material) | 0.55 | 97.911751240252 | 53.85 |
| P05EW160 | m2 | Cartón fieltro ondulado alquitranado | 0.55 | 1.4300255773012 | 0.79 |
| P05CP160 | u | Patilla j/alzada vertiente Pb e=3 mm (material) | 1 | 0.5200093008368 | 0.52 |
| P05CGG010 | m2 | Chapa acero galvanizado a=100 cm e=0,6 mm greca de 70 mm (material) | 0.5 | 14.260255057563 | 7.13 |
| P01UC090 | u | Clavo acero galvanizado c/arandela plástica p/placa (material) | 2 | 0.080001430898 | 0.16 |
| %PM020 | % | Pequeño material | 1 % | 76.45 | 0.76 |
| %0100 | % | Medios auxiliares | 1 % | 77.21 | 0.77 |
|  |  | Total |  |  | 77.99 |

Claves: preparación, roza, paramento, plancha, babero, faldón, desarrollar, teja, zinc, medición, vertical, corte, solape

| Medición | Uds. | Largo | Parcial |
|---|---|---|---|
| Perimetro base cimborrio | 1 | 19.65 | 19.65 |
| Total |  |  | 19.65 |

**R09IUA040N** m. ALBARDILLA-VIERTEAGUAS PLOMO D=30CM E=3,0MM (12/02/2019)
10.8 m. × 85.31 (87.94 con costes indirectos) = 949.75
Suministro y colocación de remate-vierteaguas-albardilla con chapa de plomo de 3,00 mm de espesor, con un desarrollo de hasta 30 cm., con los pliegues necesarios para conformar la sección indicada por la D.F, incluso perfilería auxiliar de aluminio necesaria para su colocación, anclajes a la fábrica existente y toda la tornillería, además de piezas para remates especiales, módulos doblados en esquina y remates, medios auxiliares, andamios y elementos de seguridad, y sellado con silicona neutra en todo el perímetro de encuentro con otros elementos, totalmente terminado.

| Código | Ud | Descripción | Rendimiento | Precio | Importe |
|---|---|---|---|---|---|
| O01OB140 | h | Ayudante cerrajero | 0.424 | 16 | 6.784 |
| O01OA050 | h | Ayudante | 0.212 | 16 | 3.392 |
| P05CP050 | m2 | Chapa de plomo de 3,00 mm | 0.715 | 97.911751240252 | 70.007 |
| P05CP210 | u | Grapa para alero de plomo (material) | 3.333 | 0.4500080488011 | 1.500 |
| P05CGG010 | m2 | Chapa acero galvanizado a=100 cm e=0,6 mm greca de 70 mm | 0.08 | 14.260255057563 | 1.141 |
| P01UC010 | u | Clavo cobre D=3 mm (material) | 6.667 | 0.0500008943112 | 0.333 |
| P05CP360 | u | Arandela plomo p/replegar (material) | 6.667 | 0.0700012520357 | 0.467 |
| %PM020 | % | Pequeño material | 1 % | 83.624 | 0.836 |
| %0100 | % | Medios auxiliares | 1 % | 84.460 | 0.845 |
|  |  | Total |  |  | 85.31 |

Claves: cemento, mortero, pieza, gota, laca, aluminio, chapa, areno, vierteaguas, limpieza, río, medición, incoloro, silicona, junta, epoxi, adhesivo, resina

| Medición | Uds. | Largo | Parcial |
|---|---|---|---|
| Ventanas cimborrio | 12 | 0.9 | 10.80 |
| Total |  |  | 10.8 |

**R07RP020** ud RETACADO AL 50% DE MURO DE LADRILLO PERFORADO PARA REVESTIR RECIBIDO CON MORTERO DE CAL (25/07/2006)
32 ud × 50.78 (52.34 con costes indirectos) = 1674.88
Retacado de muro para revestir, hasta un 50% de la superficie, con cualquier aparejo y juntas de 1 cm, construida con ladrillo perforado 24x11,5x5 cm, comprendiendo: picado puntual de las zonas degradadas y desmontado de los ladrillos sueltos, limpieza de las zonas de enjarje y reposición puntual pieza a pieza mediante taqueo de los ladrillos que faltan, recibido con mortero de cal de dosificación 1/4, incluso medios auxiliares, andamios, medios de elevación carga y descarga, replanteo, nivelación, parte proporcional de mermas y roturas, humedecido de las piezas y limpieza, construido según CTE DB SE-F, DB SE y DB SE-AE sin incluir rejuntado.

| Código | Ud | Descripción | Rendimiento | Precio | Importe |
|---|---|---|---|---|---|
| O01OA030 | h. | Oficial primera | 1.177 | 18.5 | 21.77 |
| O01OA050 | h | Ayudante | 1.177 | 16 | 18.83 |
| O01OA070 | h | Peón ordinario | 0.377 | 14.5 | 5.47 |
| P01LT030 | mu | Ladrillo perforado tosco 24x11,5x5 cm (material) | 0.031 | 51.270917026736 | 1.59 |
| P01DW050 | m3 | Agua | 0.03 | 0.9900177073624 | 0.03 |
| A02C030 | m3 | MORTERO DE CAL M-10 | 0.017 | 66.41 | 1.13 |
| %0300 | % | Medios auxiliares | 3 % | 48.82 | 1.46 |
| %PM020 | % | Pequeño material | 1 % | 50.28 | 0.50 |
|  |  | Total |  |  | 50.78 |

Claves: pieza, construcción, medio, replanteo, cal, rotura, muro, ladrillo, perforación, mortero, superficie, junta, humedad, pico, merma, revestir, nivel, desmontable, descarga, carga, elevación, dosificación, limpieza, aparejo

| Medición | Uds. | Parcial |
|---|---|---|
| Ventanas fachada cuerpo tras escenario | 12 | 12.00 |
| Ventanas cimborrio | 12 | 12.00 |
| Puertas terrazas cuerpo rectangular | 6 | 6.00 |
| Puertas terraza accesos cuerpo rectangular | 2 | 2.00 |
| Subtotal |  | 32.00 |
| Total |  | 32 |

**R08PF020n** ud REPARACION RECERCADO VENTANA EN PIEDRA (25/07/2006)
49 ud × 71.55 (73.75 con costes indirectos) = 3613.75
Reparación de recercado de ventanas mediante pegado de fragmentos de piedra sueltos sin pérdidas de masa (que no necesitan reconstrucción volumétrica), mediante adhesivo epoxi GY255-HY955 100/35 y pequeños cosidos de sujeción con varillas de fibra de vidrio de 6 mm de diámetro. Comprendiendo: Saneado de las caras fracturadas, eliminando las zonas pulverulentas y descohesionadas, extendido del adhesivo regularmente por las superficies a unir, posicionado de las piezas, que se aprisionarán con mordazas, y una vez concluido el fraguado se reforzará la unión mediante cosido de fragmentos con varillas trenzadas de fibra de vidrio, para lo cual se realizarán pequeños taladros oblicuos, de diámetro sensiblemente mayor al de las varillas, con taladradora de rotación con coronas de widia o tungsteno, y fijadas previo soplado de taladros para eliminar los detritus, mediante adhesivo epoxi tixotrópico de dos componentes epoxi GY255-HY955 (100/35), impregnando las varillas e introduciéndolas en los taladros y dejando fraguar, incluso cortes, medios de seguridad, elevación carga y descarga y limpieza de piezas.

| Código | Ud | Descripción | Rendimiento | Precio | Importe |
|---|---|---|---|---|---|
| O01OC175 | h | Especialista reintegraciones e injertos | 0.169 | 19.99 | 3.38 |
| O01OB080 | h | Ayudante cantero | 0.085 | 16 | 1.36 |
| O01OC070 | h | Especialista cosidos estáticos | 0.254 | 19.99 | 5.08 |
| O01OA060 | h | Peón especializado | 0.254 | 15.5 | 3.94 |
| P33AA320 | kg | Mortero de restauración genérico (material) | 0.9 | 2.640047219633 | 2.38 |
| P33AA090 | kg | Adhesivo epoxi 100/35 | 0.045 | 13.820247187624 | 0.62 |
| P33OB020 | m | Varilla fibra de vidrio D=6 mm (material) | 1.125 | 5.7401026669293 | 6.46 |
| P01DW050 | m3 | Agua | 0.009 | 0.9900177073624 | 0.01 |
| P33XB330 | h | Perforadora a rotación en seco | 0.18 | 7.6101361141693 | 1.37 |
| P33OE160 | u | Pistola de inyección de mano | 0.9 | 49.090878034766 | 44.18 |
| %0300 | % | Medios auxiliares | 3 % | 68.78 | 2.06 |
| %PM020 | % | Pequeño material | 1 % | 70.84 | 0.71 |
|  |  | Total |  |  | 71.55 |

Relación comercial: ADMON: Conselleria, 71.05, Alicante, 72.09, Andalucía, 71.88, Aragón, 72.17, Asturias, 72.72, Baleares, 71.64, Canarias, 71.45, Cantabria, 71.73, Castellón, 71.42, Castilla - La Manc, 71.37, Castilla y León, 71.74, Cataluña, 72.44, Comunitat Valencia, 71.77, Extremadura, Galicia, 71.69, Madrid (Comunidad, 72.67, Murcia (Región), 71.67, Navarra (Comunidad, 72.45, País Vasco, 72.95, Rioja, La, 72.1, Valencia, 71.59

| Medición | Uds. | Parcial |
|---|---|---|
| Ventanas cuerpo ppal curvo | 29 | 29.00 |
| Ventana cuerpo rectangular | 16 | 16.00 |
| Ventana redonda | 1 | 1.00 |
| Puertas salida terrazas cuerpo curvo | 2 | 2.00 |
| Puerta entrada cuerpo tras escanerio | 1 | 1.00 |
| Subtotal |  | 49.00 |
| Total |  | 49 |

**E11XT010** m2 PULIDO Y ABRILLANTADO TERRAZO (12/02/2019)
94.1 m2 × 7.35 (7.58 con costes indirectos) = 713.28
Pulido y abrillantado de terrazo in situ, incluso retirada de lodos y limpieza.

| Código | Ud | Descripción | Rendimiento | Precio | Importe |
|---|---|---|---|---|---|
| O01OA060 | h | Peón especializado | 0.028 | 15.5 | 0.43 |
| P08TW010 | m2 | Pulido y abrillantado in situ terrazo (material) | 1 | 6.7801212686029 | 6.78 |
| %0100 | % | Medios auxiliares | 1 % | 7.21 | 0.07 |
| %PM020 | % | Pequeño material | 1 % | 7.28 | 0.07 |
|  |  | Total |  |  | 7.35 |

Claves: pulir, terrazo, lodo, limpieza
Relación comercial: ADMON: Conselleria, 7.3, Alicante, 7.41, Andalucía, 7.39, Aragón, 7.42, Asturias, 7.48, Baleares, 7.36, Canarias, 7.34, Cantabria, 7.37, Castellón, Castilla - La Manc, 7.33, Castilla y León, Cataluña, 7.45, Comunitat Valencia, 7.38, Extremadura, Galicia, Madrid (Comunidad, 7.47, Murcia (Región), Navarra (Comunidad, País Vasco, 7.5, Rioja, La, Valencia

| Medición | Uds. | Largo | Parcial |
|---|---|---|---|
| **** AUDITORIO*** |  |  |  |
| DE PLANTA BAJA A PLANTA PRIMERA |  |  |  |
| escalera A1.1 | 9 | 1.71 | 15.39 |
|  | 6 | 1.95 | 11.70 |
| escalera A1.2 | 8 | 1.71 | 13.68 |
|  | 4 | 1.67 | 6.68 |
| escalera A2.1 | 9 | 1.71 | 15.39 |
|  | 6 | 1.95 | 11.70 |
| escalera A2.2 | 8 | 1.65 | 13.20 |
|  | 4 | 1.59 | 6.36 |
| Subtotal |  |  | 94.10 |
| Total |  |  | 94.1 |

**R10W010** m REPARACIÓN MOLDURA ESCAYOLA (12/02/2019)
23.91 m × 10.71 (11.04 con costes indirectos) = 263.97
Reparación de moldura de escayola, realizado in situ, con pasta de escayola, tendido directamente sobre el soporte antiguo en faltas y melladuras, según indicaciones de la dirección facultativa, incluso afinado de vivos e intersección de molduras, medios auxiliares, andamios y elementos de seguridad, medios de elevación, carga y descarga. Ejecutado según NTE/RTC. Medida la longitud ejecutada.

| Código | Ud | Descripción | Rendimiento | Precio | Importe |
|---|---|---|---|---|---|
| O01OB110 | h | Oficial yesero o escayolista | 0.188 | 18.5 | 3.48 |
| O01OB120 | h. | Ayudante yesero o escayolista | 0.377 | 16 | 6.03 |
| A01A020 | m3 | PASTA DE ESCAYOLA (material; 18/11/2020) | 0.01 | 97.66 | 0.98 |
| %0100 | % | Medios auxiliares | 1 % | 10.49 | 0.10 |
| %PM020 | % | Pequeño material | 1 % | 10.59 | 0.11 |
|  |  | Total |  |  | 10.71 |

Claves: elevación, soporte, moldura, escayola, pasta, directo, reparación, indicador, medio, carga, descarga, ejecución, dirección, tender, vivo

| Medición | Uds. | Largo | Parcial |
|---|---|---|---|
| ** MOLDURA ARRANQUE CÚPULA | 1 | 23.91 | 23.91 |
| Total |  |  | 23.91 |

**E01DEW020** m DEMOLICIÓN MOLDURA ESCAYOLA (12/02/2019)
20.22 m × 4.17 (4.3 con costes indirectos) = 86.95
Demolición de moldura de escayola, por medios manuales, incluso limpieza y retirada de escombros a pie de carga, con transporte al vertedero y con parte proporcional de medios auxiliares, andamios y elementos de seguridad. Medición de longitud realmente ejecutada.

| Código | Ud | Descripción | Rendimiento | Precio | Importe |
|---|---|---|---|---|---|
| O01OA070 | h | Peón ordinario | 0.282 | 14.5 | 4.09 |
| %0100 | % | Medios auxiliares | 1 % | 4.09 | 0.04 |
| %PM020 | % | Pequeño material | 1 % | 4.13 | 0.04 |
|  |  | Total |  |  | 4.17 |

Claves: auxiliar, medio, limpieza, medición, demolición, moldura, escayola, manual, escombro, ejecución, transporte, carga, pie, vertedero

| Medición | Uds. | Largo | Parcial |
|---|---|---|---|
| *** MOLDURA PERIMETRO SUELO ESCENARIO/PLATEA | 1 | 20.22 | 20.22 |
| Total |  |  | 20.22 |

**R10M040** m2 SUPER DECAPANTE (12/02/2019)
361.3 m2 × 5.7 (5.88 con costes indirectos) = 2124.44
Saneo de paramentos mediante aplicación de superdecapante hasta la total eliminación de las pinturas y revestimientos existentes sobre los paramentos con posterior lavado y aclarado de la superficie, según ficha técnica del producto, lista para aplicar un nuevo revestimiento decorativo o tratamiento impermeabilizante. I/p.p. de medios auxiliares, andamios y elementos de seguridad.

| Código | Ud | Descripción | Rendimiento | Precio | Importe |
|---|---|---|---|---|---|
| O01OA030 | h. | Oficial primera | 0.094 | 18.5 | 1.74 |
| O01OA050 | h | Ayudante | 0.094 | 16 | 1.50 |
| P33I200 | l | Super decapante (material) | 0.15 | 15.610279203966 | 2.34 |
| %0100 | % | Medios auxiliares | 1 % | 5.58 | 0.06 |
| %PM020 | % | Pequeño material | 1 % | 5.64 | 0.06 |
|  |  | Total |  |  | 5.7 |

Claves: decorativo, pintura, sanear, aplicación, revestimiento, lavadero, decapante, producción, impermeable, superficie, paramento, técnica

| Medición | Uds. | Largo | Parcial |
|---|---|---|---|
| **** CUPULA |  |  |  |
| - Paños entre nervios | 4 | 9.06 | 36.24 |
|  | 4 | 25.91 | 103.64 |
|  | 4 | 10.22 | 40.88 |
|  | 4 | 5.67 | 22.68 |
|  | 2 | 27.4 | 54.80 |
|  | 2 | 2.92 | 5.84 |
|  | 2 | 1.44 | 2.88 |
|  | 2 | 33.53 | 67.06 |
|  | 1 | 27.28 | 27.28 |
| Subtotal |  |  | 361.30 |
| Total |  |  | 361.3 |

**R13P050** m2 PINTURA DE SILICATO PARA INTRADOS DE BÓVEDAS (12/02/2019)
361.3 m2 × 20.79 (21.43 con costes indirectos) = 7742.66
Pintura mineral al silicato (disolución acuosa de silicato de sosa o potasa con pigmentos minerales resistentes a la alcalinidad y a la luz), en obras propias de rehabilitación, especial para revestido de protección y decorativo de bóvedas al interior con soporte mineral, a elegir diferentes tonos entre la gama de fábrica con deslindes de los mismos a criterio de la dirección facultativa. Tendrá concedido D.I.T. donde se especifique: instrucciones de uso, proporción de la mezcla, permanencia válida de la mezcla, temperatura mínima de aplicación, tiempo de secado, rendimiento teórico en m2/l, comprendiendo: limpieza de la superficie eliminando adherencias e imperfecciones, mano de fondo revestido grueso, mano de base silicato, protección de las carpinterías a efectos de salpicaduras y manchas, 2 manos de acabado, con un rendimiento no menor del especificado por el fabricante. Medida la superficie ejecutada a cinta corrida en proyección horizontal afectando a todos los elementos contenidos en dicha proyección. Construido conforme a las especificaciones de la NTE-RPP-22.

| Código | Ud | Descripción | Rendimiento | Precio | Importe |
|---|---|---|---|---|---|
| O01OB230 | h | Oficial 1ª pintura | 0.847 | 18.5 | 15.67 |
| P33T230 | kg | Pintura de silicato blanco para interiores historicos (material) | 0.2 | 8.5301525694959 | 1.71 |
| P33T270 | kg | Ajuste de tono de silicato blanco para interiores historicos (material) | 0.35 | 8.0401438052459 | 2.81 |
| P33T205 | l | Fijador para hormigón de silicato potásico (material) | 0.02 | 9.7001734963787 | 0.19 |
| %0100 | % | Medios auxiliares | 1 % | 20.38 | 0.20 |
| %PM020 | % | Pequeño material | 1 % | 20.58 | 0.21 |
|  |  | Total |  |  | 20.79 |

Claves: protección, disolución, intradós, bóveda, agua, pintura, permanente, mezcla, tiempo, dirección, colorante, luz, rehabilitación, resistencia, temperatura, mineral, decorativo, interior, aplicación, fábrica, especial, corrido, adherencia, plemento, construcción, fabricación, superficie, ejecución, cinta, limpieza, grueso, base, afectar, secado, soporte, arco, mano, mancha, proyección, horizontal, salpicadura, revestir, carpintería, contenedor

| Medición | Uds. | Parcial |
|---|---|---|
| Idem medición super decapante | 361.3 | 361.30 |
| Total |  | 361.3 |

**E26IM130N** m2 MORTERO ALTA ABSORCION ACUSTICA (25/07/2006)
409.91 m2 × 63.25 (65.2 con costes indirectos) = 26726.13
Revestimiento de mortero de alta absorción acústica tipo Farboacustic o equivalente, de 3 cm de espesor, de base coloreada a elegir por la DF, similar a la pre-existente, compuesto por yeso modificado con fibras naturales y sin sílice cristalina libre, exento de amianto y dióxido de titanio, para tratamiento de absorción acústica, confeccionado a base de resinas acrílicas con base de yeso modificado, cargas especiales y aditivas, acabado liso, colocado previa imprimación de adherencia tipo Farbofix y colocación de mallazo, incluidos en el precio. El revestimiento se debe efectuar de manera radial y uniforme desde el centro de la cúpula hacia sus extremos, de manera que NO se introduzcan cargas asímetricas sobre la misma, aplicado mediante proyección. Se incluye en la unidad la p.p de protección de elementos constructivos próximos a la zona de proyección como paramentos, arcos, etc..mediante, fieltros, plásticos, etc.. y demás medios auxiliares, andamios y elementos de seguridad necesarios.

| Código | Ud | Descripción | Rendimiento | Precio | Importe |
|---|---|---|---|---|---|
| O01OA030 | h. | Oficial primera | 0.169 | 18.5 | 3.13 |
| O01OA050 | h | Ayudante | 0.169 | 16 | 2.70 |
| M01MP040n | h | Equipo proyección mortero (maquinaria) | 0.169 | 7.2801302117152 | 1.23 |
| P01MEQ040N | kg | Mortero alta absorción acústica (material) | 12 | 4.0400722603474 | 48.48 |
| P04RW030 | m2 | Malla mortero (material) | 1.1 | 3.2400579513677 | 3.56 |
| P25OW040n | kg | Imprimador de adherencia (material) | 0.3 | 5.6501010571691 | 1.70 |
| %0300 | % | Medios auxiliares | 3 % | 60.80 | 1.82 |
| %PM020 | % | Pequeño material | 1 % | 62.62 | 0.63 |
|  |  | Total |  |  | 63.25 |

Claves: metal, saintgobain, fuego, ignifugación, mortero, protección, frente, resistencia, perfil, térmico, conductor, coeficiente, densidad, estable, placo, proyección

| Medición | Uds. | Largo | Parcial |
|---|---|---|---|
| **PARAMENTOS REQUERIMIENTO ESTUDIO ACUSTICO |  |  |  |
| - Techos palcos | 6 | 30.74 | 184.44 |
| - Anfiteatro techo | 1 | 129.65 | 129.65 |
| - Paramento vertical bajo cupula | 3 | 16.02 | 48.06 |
|  | 2 | 18.48 | 36.96 |
|  | 1 | 10.8 | 10.80 |
| Subtotal |  |  | 409.91 |
| Total |  |  | 409.91 |

**E05HLE010-4** m2 PLATAFORMA TRABAJO ESTR. CIMBRA (25/07/2006)
450 m2 × 11.44 (11.79 con costes indirectos) = 5305.50
Montaje y desmontaje de plataforma auxiliar para ejecución de trabajos a gran altura, metálico tubular de acero de 3,25 mm de espesor de pared, galvanizado en caliente, con doble barandilla quitamiedo de seguridad, rodapié perimetral, plataformas de acero y escalera de acceso tipo barco, para alturas entre 20 y 25 m, incluso p.p. de arriostramientos y estabilizadores . Completamente instalada. I/ p.p de medios auxiliares, andamios y elementos de seguridad.

| Código | Ud | Descripción | Rendimiento | Precio | Importe |
|---|---|---|---|---|---|
| M13AM010 | d | Alquiler m2 andamio acero galvanizado (maquinaria) | 112.973 | 0.0500008943112 | 5.65 |
| M13AM060 | m2 | Montaje y desmontaje andamio 20 m<h<25 m (maquinaria) | 0.941 | 5.8001037401027 | 5.46 |
| %0200 | % | Medios auxiliares | 2 % | 11.11 | 0.22 |
| %PM020 | % | Pequeño material | 1 % | 11.33 | 0.11 |
|  |  | Total |  |  | 11.44 |

Claves: desencofrante, plano, losa, encofrar, armadura, pino, confeccionar, previo, norma, tablero, madero

| Medición | Uds. | Parcial |
|---|---|---|
| CUPULA | 450 | 450.00 |
| Total |  | 450 |

**U16SR030n** m2 REPOSICIÓN REVESTIMIENTO GRESITE 25X25 MM (12/02/2019)
316.95 m2 × 32.87 (33.88 con costes indirectos) = 10738.27
Reposición de revestimiento de gresite de las mismas características al existente mediante piezas de 25x25 mm (BIa según UNE-EN-67) recibido con adhesivo porcelánico blanco, incluso rejuntado con cemento blanco BL-II 42,5 R, medida la superficie ejecutada.

| Código | Ud | Descripción | Rendimiento | Precio | Importe |
|---|---|---|---|---|---|
| O01OB090 | h. | Oficial solador, alicatador | 0.424 | 18.5 | 7.84 |
| O01OB100 | h. | Ayudante solador, alicatador | 0.424 | 16 | 6.78 |
| O01OA070 | h | Peón ordinario | 0.235 | 14.5 | 3.41 |
| P30IR040 | m2 | Baldosín vitrificado sobre malla 25x25 mm (material) | 1.03 | 11.480205333859 | 11.82 |
| P01FA045 | kg | Mortero cola porcelánico blanco (material) | 3 | 0.7000125203572 | 2.10 |
| A01A080 | m3 | PASTA CEMENTO BLANCO BL-II/A-L 42,5 R (material; 18/11/2020) | 0.001 | 272.08 | 0.27 |
| %0100 | % | Medios auxiliares | 1 % | 32.22 | 0.32 |
| %PM020 | % | Pequeño material | 1 % | 32.54 | 0.33 |
|  |  | Total |  |  | 32.87 |

Claves: pieza, malla, panel, piscina, vaso, vitrificado, vítreo, revestimiento, color, porcelana, baldosa, calle, blanco, junta, cemento, superficie, ángulo, adhesivo, BI, ejecución

| Medición | Uds. | Largo | Ancho | Alto | Parcial |
|---|---|---|---|---|---|
| *** AUDITORIO |  |  |  |  |  |
| -- PLANTA BAJA |  |  |  |  |  |
| - Paramentos laterales escalera bajada a galerías laterales | 2 | 5.82 |  | 3.28 | 38.18 |
| -- ESCALERA SUBIDA DE PLANTA PB A P1 |  |  |  |  |  |
| - Paramento exterior escalera | 2 | 16.64 |  | 3.12 | 103.83 |
| - Paramento interior escalera | 2 | 16.64 |  | 3.12 | 103.83 |
| -- PLANTA 1 |  |  |  |  |  |
| - Petos escaleras | 2 | 4.55 | 2 | 1 | 18.20 |
|  | 2 | 1.36 | 2 | 1 | 5.44 |
| - Paramento lateral desde terraza hasta terraza | 2 | 12.83 |  | 1.85 | 47.47 |
| Subtotal |  |  |  |  | 316.95 |
| Total |  |  |  |  | 316.95 |

**R11AL030** m2 LIMPIEZA Y REJUNTADO DE ALICATADO GRESITE (12/02/2019)
316.95 m2 × 26.37 (27.18 con costes indirectos) = 8614.70
Limpieza de alicatados en estado de conservación regular, mediante la aplicación con cepillos de raíces de una solución jabonosa neutra, en proporción 60/5 en agua destilada y amoníaco hasta disolver la costra de suciedad superficial, comenzando por las partes altas en franjas horizontales completas, considerando un grado de dificultad normal, y posterior rejuntado con cemento blanco BL-II 42,5 R, i/ p.p. de medios auxiliares, andamios y limpieza.

| Código | Ud | Descripción | Rendimiento | Precio | Importe |
|---|---|---|---|---|---|
| O01OB100 | h. | Ayudante solador, alicatador | 0.424 | 16 | 6.78 |
| A01A080 | m3 | PASTA CEMENTO BLANCO BL-II/A-L 42,5 R | 0.001 | 272.08 | 0.27 |
| %0100 | % | Medios auxiliares | 1 % | 7.05 | 0.07 |
| R11AL030n | m2 | LIMPIEZA CON DETERGENTES DE MOSAICOS EN FACHADA | 1 | 18.99 | 18.99 |
| %PM020 | % | Pequeño material | 1 % | 26.11 | 0.26 |
|  |  | Total |  |  | 26.37 |

Claves: regulación, superficie, garlopa, conservación, aplicación, amoníaco, limpieza, alto, horizontal, graduación, agua, alicatado
Relación comercial: ADMON: Conselleria, 24.92, Alicante, 27.8, Andalucía, 27.22, Aragón, 28.03, Asturias, 29.48, Baleares, 26.54, Canarias, 26.03, Cantabria, 26.79, Castellón, 26.1, Castilla - La Manc, 25.82, Castilla y León, 26.83, Cataluña, 28.71, Comunitat Valencia, 26.92, Extremadura, 25.8, Galicia, 26.68, Madrid (Comunidad, 29.33, Murcia (Región), 26.64, Navarra (Comunidad, 28.75, País Vasco, 30.13, Rioja, La, 26.8, Valencia, 26.4

| Medición | Uds. | Largo | Ancho | Alto | Parcial |
|---|---|---|---|---|---|
| *** AUDITORIO |  |  |  |  |  |
| -- PLANTA BAJA |  |  |  |  |  |
| - Paramentos laterales escalera bajada a galerías laterales | 2 | 5.82 |  | 3.28 | 38.18 |
| -- ESCALERA SUBIDA DE PLANTA PB A P1 |  |  |  |  |  |
| - Paramento exterior escalera | 2 | 16.64 |  | 3.12 | 103.83 |
| - Paramento interior escalera | 2 | 16.64 |  | 3.12 | 103.83 |
| -- PLANTA 1 |  |  |  |  |  |
| - Petos escaleras | 2 | 4.55 | 2 | 1 | 18.20 |
|  | 2 | 1.36 | 2 | 1 | 5.44 |
| - Paramento lateral desde terraza hasta terraza | 2 | 12.83 |  | 1.85 | 47.47 |
| Subtotal |  |  |  |  | 316.95 |
| Total |  |  |  |  | 316.95 |

**R10TC030** m2 CONSOLIDACIÓN DEL SUSTRATO DE ESTUCO CRAQUELADO (12/02/2019)
45.41 m2 × 156.89 (161.72 con costes indirectos) = 7343.71
Consolidación del sustrato del estuco craquelado, con barniz termoplástico adhesivo basado en solución acrílica de Paraloid B-72 (copolímero de los metacrilatos de metilo y etilo) disuelto en tolueno o cellosolve al 5% con grado de viscosidad 29 expresada en centipoises, aplicado mediante pincelado en varias capas o pulverizado una vez aplicado el consolidante se presionará con una toronda de algodón, eliminandose el exceso de fijador con una guata absorbente, considerando un grado de dificultad normal. I/p.p. de medios auxiliares, andamios y elementos de seguridad.

| Código | Ud | Descripción | Rendimiento | Precio | Importe |
|---|---|---|---|---|---|
| O01OC230 | h | Especialista restaurador pintura (mano de obra; 18/11/2020) | 4.236 | 34.21 | 144.91 |
| O01OA060 | h | Peón especializado | 0.471 | 15.5 | 7.30 |
| P33DM010 | kg | Consolidante acrílico Paraloid B72 o equivalente (material) | 0.019 | 18.290327139048 | 0.35 |
| P33H150 | l | Disolvente tolueno (material) | 0.366 | 3.4000608131637 | 1.24 |
| %0100 | % | Medios auxiliares | 1 % | 153.80 | 1.54 |
| %PM020 | % | Pequeño material | 1 % | 155.34 | 1.55 |
|  |  | Total |  |  | 156.89 |

Claves: algodón, capa, metacrilato, fijación, consolidación, metilo, aplicación, viscosidad, graduación, absorbente, acrílico, adhesivo, plástico, barniz, craquelado, estuco
Relación comercial: ADMON: Conselleria, 156, Alicante, 157.87, Andalucía, 157.5, Aragón, 158.05, Asturias, 159.01, Baleares, 157.05, Canarias, 156.71, Cantabria, 157.22, Castellón, 156.66, Castilla - La Manc, 156.57, Castilla y León, 157.24, Cataluña, 158.5, Comunitat Valencia, 157.3, Extremadura, 156.56, Galicia, 157.15, Madrid (Comunidad, 158.91, Murcia (Región), 157.12, Navarra (Comunidad, 158.52, País Vasco, 159.45, Rioja, La, 157.9, Valencia, 156.98

| Medición | Uds. | Largo | Alto | Parcial |
|---|---|---|---|---|
| ** PILARES ESCENARIO | 2 | 2.64 | 8.6 | 45.41 |
| Total |  |  |  | 45.41 |

**R15RA150** m2 REINTEGRADO GOLDFINGER IMITACIÓN ORO (12/02/2019)
9.6 m2 × 96.46 (99.43 con costes indirectos) = 954.53
Reintegrado de los dorados perdidos en estado de conservación regular y considerando un grado de dificultad normal, empleando fondo de arcilla para dorar, bol, tde pasta de tierra tradicional, rojo, amarillo y predominantemente con goldfinger retoques OPCC/3B pasta metálica en cinco tonos: oro soberano, oro antiguo, oro griego, cobre y plata, puede diluirse con barniz, incluso retoques, sombras, veleduras, efectos luz sombra, regatinos, etc. a criterio del restaurador. I/p.p de medios auxiliares, andamios y elementos de seguridad.

| Código | Ud | Descripción | Rendimiento | Precio | Importe |
|---|---|---|---|---|---|
| O01OC180 | h | Especialista restaurador | 0.965 | 34.21 | 33.01 |
| O01OA060 | h | Peón especializado | 0.141 | 15.5 | 2.19 |
| P33Q010 | u | Tubo 22 ml goldfinger 5 tonos (material) | 2.5 | 9.6201720654808 | 24.05 |
| P33Q120 | u | 250 g arcilla para dorar bol (material) | 1 | 20.890373643232 | 20.89 |
| P33P090 | u | Fungible pincel genérico nº6-12 (material) | 2 | 4.6300828132199 | 9.26 |
| P33H010 | l | Disolvente esencia de trementina (material) | 0.1 | 8.5301525694959 | 0.85 |
| P33M080 | l | Barniz para cuadros (material) | 0.1 | 43.000769107658 | 4.30 |
| %0100 | % | Medios auxiliares | 1 % | 94.55 | 0.95 |
| %PM020 | % | Pequeño material | 1 % | 95.50 | 0.96 |
|  |  | Total |  |  | 96.46 |

Claves: regulación, arcilla, sombra, luz, amarillo, rojo, metal, pasta, barniz, cobre, conservación, plata, pérdida, oro, tierra, dorado, graduación
Relación comercial: ADMON: Conselleria, 96.17, Alicante, 96.74, Andalucía, 96.63, Aragón, 96.79, Asturias, 97.08, Baleares, 96.5, Canarias, 96.39, Cantabria, 96.55, Castellón, 96.38, Castilla - La Manc, 96.35, Castilla y León, 96.56, Cataluña, 96.93, Comunitat Valencia, 96.57, Extremadura, Galicia, 96.53, Madrid (Comunidad, 97.05, Murcia (Región), 96.52, Navarra (Comunidad, País Vasco, 97.21, Rioja, La, 96.75, Valencia, 96.48

| Medición | Uds. | Largo | Ancho | Alto | Parcial |
|---|---|---|---|---|---|
| CAPITELES PILARES ESCENARIO | 2 | 1.2 | 4 | 1 | 9.60 |
| Total |  |  |  |  | 9.6 |

**R12RP040n** m2 DECAPADO Y CONSOLIDACION BAQUETON MADERA (12/02/2019)
150.4 m2 × 21.79 (22.46 con costes indirectos) = 3377.98
Decapado de barnices existentes sobre baquetón de madera de escaleras, con cepillo giratorio, y posterior consolidación comprendiendo trabajos de lijado de las zonas deterioradas, recuperación de volúmenes con masilla especial de madera adherida con adhesivo, tapado de fendas, grietas y agujeros, con resina epoxi-madera, lijado de los enmasillados, consolidación general por aplicación en superficie, de aceites vegetales, o ceras naturales, en varias capas hasta que se introduzcan en el interior, y ajuste de color mediante teñido de nogalina diluida, incluso pequeño material, y retirada de escombros.

| Código | Ud | Descripción | Rendimiento | Precio | Importe |
|---|---|---|---|---|---|
| O01OB230 | h | Oficial 1ª pintura | 0.329 | 18.5 | 6.09 |
| M12W020 | h | Rodillo giratorio de hilos (maquinaria) | 0.329 | 3.3700602765769 | 1.11 |
| O01OB150 | h | Oficial 1ª carpintería | 0.311 | 18.5 | 5.75 |
| P33W080 | kg | Masilla de 2 componentes epoxi-madera (material) | 0.11 | 8.0501439841081 | 0.89 |
| P33C060 | kg | Cola sintética en envase de 25 kg (material) | 0.011 | 1.0100180650869 | 0.01 |
| P33AA150 | kg | Resina epoxi líquida madera (material) | 0.11 | 17.550313903242 | 1.93 |
| P33N010 | l | Aceite vegetal de linaza (material) | 0.55 | 7.4701336100978 | 4.11 |
| P33N020 | l | Aceite vegetal nogal o nogalina (material) | 0.165 | 7.8701407645877 | 1.30 |
| M12W030 | h | Cepilladora mecánica (maquinaria) | 0.155 | 1.1100198537093 | 0.17 |
| %0100 | % | Medios auxiliares | 1 % | 21.36 | 0.21 |
| %PM020 | % | Pequeño material | 1 % | 21.57 | 0.22 |
|  |  | Total |  |  | 21.79 |

Relación comercial: ADMON: Conselleria, 21.16, Alicante, 22.03, Andalucía, 22.16, Aragón, 22.57, Asturias, 23.33, Baleares, 21.81, Canarias, 21.54, Cantabria, 21.95, Castellón, Castilla - La Manc, 21.44, Castilla y León, 21.97, Cataluña, 22.95, Comunitat Valencia, Extremadura, 21.42, Galicia, 21.9, Madrid (Comunidad, 23.25, Murcia (Región), 21.86, Navarra (Comunidad, 22.96, País Vasco, 23.66, Rioja, La, 22.47, Valencia

| Medición | Uds. | Largo | Parcial |
|---|---|---|---|
| ****PETOS PALCOS |  |  |  |
| **PLANTA BAJA |  |  |  |
| - Palcos derecha |  |  |  |
| Frente | 1 | 13.55 | 13.55 |
| Divisiones | 4 | 2.45 | 9.80 |
| - Palcos izquierda |  |  |  |
| Frente | 1 | 13.55 | 13.55 |
| Divisiones | 4 | 2.45 | 9.80 |
| **ENTREPLANTA |  |  |  |
| - Palcos derecha |  |  |  |
| Frente | 1 | 11.4 | 11.40 |
| Divisiones | 4 | 2.45 | 9.80 |
| - Palcos izquierda |  |  |  |
| Frente | 1 | 11.4 | 11.40 |
| Divisiones | 4 | 2.45 | 9.80 |
| **PLANTA PRIMERA |  |  |  |
| - Palcos derecha |  |  |  |
| Frente | 1 | 11.4 | 11.40 |
| Divisiones | 4 | 2.45 | 9.80 |
| - Palcos izquierda |  |  |  |
| Frente | 1 | 11.4 | 11.40 |
| Divisiones | 4 | 2.45 | 9.80 |
| - Palco frontal |  |  |  |
|  | 1 | 18.9 | 18.90 |
| Subtotal |  |  | 150.40 |
| Total |  |  | 150.4 |

**R08EA050** m3 MURO DE ARENISCA CON LABRA SENCILLA I/DINTEL (25/07/2006)
30.37 m3 × 1037.6 (1069.56 con costes indirectos) = 32482.54
Muro en piedra pudinga de las mismas características a la existente, ejecutada mediante talla de pieza escuadrada de sección transversal envolvente de 1,00 m2, con labra sencilla, inscluso sistemas de anclaje o sujeción, incluso medios de elevación, carga y descarga, posicionamiento, creces de cantera, mermas, acabado superficial y limpieza, ejecutada y colocada, incluso p.p. de ejecución de dinteles en huecos con piezas especiales de dintel, cimbras y elementos de apeo, según NTE-EFP. I/p.p. de medios auxiliares, andamios y elementos de seguridad.

| Código | Ud | Descripción | Rendimiento | Precio | Importe |
|---|---|---|---|---|---|
| O01OA030 | h. | Oficial primera | 1.506 | 18.5 | 27.861 |
| O01OA060 | h | Peón especializado | 0.753 | 15.5 | 11.672 |
| O01OB070 | h | Oficial cantero | 1.551 | 18.5 | 28.694 |
| O01OA070 | h | Peón ordinario | 0.753 | 14.5 | 10.919 |
| P01SM230 | m3 | Bloque piedra arenisca sin escuadrar | 1.3 | 429.41768052371 | 558.243 |
| R06PP014 | m3 | ESCUADRADO PIEDRA ARENISCA EN SÓLIDOS | 1.3 | 104.78 | 136.214 |
| R06PP134 | m3 | LABRA DE ARENISCA EN FORMAS GEOMÉTRICAS | 1 | 138.96 | 138.960 |
| P09W010 | u | Material auxiliar anclajes chapado piedra (material) | 1 | 7.7101379027918 | 7.710 |
| R08EA100 | m3 | DINTEL DE ARENISCA CON LABRA SENCILLA | 0.1 | 968.86 | 96.886 |
| %0100 | % | Medios auxiliares | 1 % | 1017.159 | 10.172 |
| %PM020 | % | Pequeño material | 1 % | 1027.331 | 10.273 |
|  |  | Total |  |  | 1037.6 |

Claves: peso, carga, creces, merma, talla, colocación, escuadrar, limpieza, calidad, pieza, arenisca, labrador, envolvente, arbotante, cantera, específico, sección, absorción, descarga, agua, porosidad, resistencia, compresión, ejecución, sencillo, piedra, sujeción, medio, elevación, superficie, anclaje
Relación comercial: ADMON: Conselleria, 1035.98, Alicante, 1039.38, Andalucía, 1038.7, Aragón, 1039.67, Asturias, 1041.43, Baleares, 1037.88, Canarias, 1037.28, Cantabria, 1038.19, Castellón, 1037.18, Castilla - La Manc, 1037.02, Castilla y León, 1038.23, Cataluña, 1040.5, Comunitat Valencia, 1038.33, Extremadura, 1037, Galicia, 1038.07, Madrid (Comunidad, 1041.26, Murcia (Región), 1038.01, Navarra (Comunidad, 1040.54, País Vasco, 1042.23, Rioja, La, 1039.42, Valencia, 1037.76

| Medición | Uds. | Largo | Ancho | Parcial |
|---|---|---|---|---|
| Subtotal: ***** SERLIANA |  |  |  | 0.00 |
| *** PILASTRAS | 2 | 6.39 | 0.8 | 10.22 |
| Subtotal |  |  |  | 10.22 |
| *****ARCO CONSERV-AUDITORIO |  |  |  |  |
| *** PILASTRAS | 1 | 25.19 | 0.8 | 20.15 |
| Subtotal |  |  |  | 20.15 |
| Total |  |  |  | 30.37 |

**R07BAC020** m ARCO CIRCULAR DE 1 PIE DE LADRILLO PERFORADO (25/07/2006)
18.5 m × 317.64 (327.42 con costes indirectos) = 6057.27
Arco circular de ladrillo perforado tosco de 24x11,5x5 cm, para revestir, de 1 pie de ancho y 1 pie de espesor, recibido con mortero de cemento CEM II/B-P 32,5 N y arena de río tipo M-5, i/replanteo, nivelación, aplomado y enjarjes, i/p.p. de cimbras y apeos, mermas y roturas, humedecido de las piezas, rejuntado, limpieza y medios auxiliares, andamios y elementos de seguridad. Según RC-08, NTE-FFL y CTE-SE-F. Medido en su longitud perimetral por el intradós.

| Código | Ud | Descripción | Rendimiento | Precio | Importe |
|---|---|---|---|---|---|
| O01OB010 | h. | Oficial 1ª encofrador | 0.471 | 18.5 | 8.7135 |
| O01OB050 | h | Oficial 1ª ladrillero (mano de obra; 18/11/2020) | 1.224 | 18.5 | 22.6440 |
| O01OB060 | h | Ayudante ladrillero (mano de obra; 18/11/2020) | 1.224 | 16 | 19.5840 |
| P01LT030 | mu | Ladrillo perforado tosco 24x11,5x5 cm | 0.085 | 51.270917026736 | 4.3580 |
| A02A080 | m3 | MORTERO CEMENTO M-5 | 0.019 | 63.84 | 1.2130 |
| R02CG150 | u | CIMBRA ARCO 1 POSTURA 1200 kg/m2 L<8 m (18/11/2020) | 0.125 | 1727.36 | 215.9200 |
| M13CP140 | u | Puntal telescópico fuerte 5 m (maquinaria) | 0.941 | 38.150682359469 | 35.8998 |
| %0200 | % | Medios auxiliares | 2 % | 308.3323 | 6.1666 |
| %PM020 | % | Pequeño material | 1 % | 314.4989 | 3.1450 |
|  |  | Total |  |  | 317.64 |

Claves: cimbra, pie, areno, cemento, mortero, revestir, tosco, perforación, ladrillo, circulación, arco, humedad, nivel, perímetro, apeo, pieza, rotura, junta, limpieza, medio, auxiliar, medición, intradós, río, merma
Relación comercial: ADMON: Conselleria, 305.88, Alicante, 312.34, Andalucía, 313.38, Aragón, 316.46, Asturias, 322.06, Baleares, 310.78, Canarias, 308.82, Cantabria, 311.76, Castellón, Castilla - La Manc, 308.03, Castilla y León, 311.88, Cataluña, 319.13, Comunitat Valencia, Extremadura, 307.94, Galicia, 311.35, Madrid (Comunidad, 321.47, Murcia (Región), 311.14, Navarra (Comunidad, 319.24, País Vasco, 324.54, Rioja, La, 315.66, Valencia

| Medición | Uds. | Largo | Parcial |
|---|---|---|---|
| Subtotal: ***** SERLIANA |  |  | 0.00 |
| ARCOS | 2 | 6.7 | 13.40 |
| Subtotal |  |  | 13.40 |
| *****ARCO CONSERV-AUDITORIO |  |  |  |
| ARCOS | 1 | 5.1 | 5.10 |
| Subtotal |  |  | 5.10 |
| Total |  |  | 18.5 |

**R07CC060** m COSIDO ESTÁTICO EN FÁBRICA HASTA 3 M CON ACERO B-500 S 12 MM E INYECCIÓN DE EPOXY (25/07/2006)
10.1 m × 58.08 (59.87 con costes indirectos) = 604.69
Cosido estático de longitudes hasta 3 m, sobre cualquier tipo de fábrica, mediante trenzado espacial de inyecciones de epoxídica armadas con acero B-500-S de 12 mm de diámetro, en taladros practicados mediante máquina de perforación con corona de widia o hélice de acero y tungsteno, tipo rotopercusión, en vertical e inclinado, comprendiendo; implantación en los puntos de trabajo de equipo de perforación asistido mediante grupo electrógeno, preparación de la zona de trabajo, tapando las fisuras y oquedades existentes para evitar perdidas de lechada mediante masilla tixotrópica, ejecución de los taladros a las profundidades y esviajes previstos en el cálculo, introducción de la armadura, implantación de equipo de inyección, e inyección a presión controlada del epoxídica, desmontado de equipo, y limpieza del lugar de trabajo. I/p.p. de medios auxiliares, andamios y elementos de seguridad.

| Código | Ud | Descripción | Rendimiento | Precio | Importe |
|---|---|---|---|---|---|
| O01OC070 | h | Especialista cosidos estáticos | 0.706 | 19.99 | 14.11 |
| O01OA060 | h | Peón especializado | 0.706 | 15.5 | 10.94 |
| M11TS030 | h | Generador estándar 4500W - 220V (maquinaria) | 0.329 | 2.9800533009493 | 0.98 |
| M11PI020 | h | Equipo de inyección manual resinas | 0.282 | 5.7401026669293 | 1.62 |
| M06B020 | h | Barrena de rotopercusión aire (maquinaria) | 0.329 | 23.42041889538 | 7.71 |
| P03ACC080 | kg | Acero corrugado B 500 S/SD (material) | 0.888 | 0.5600100162858 | 0.50 |
| P33AA140 | kg | Masilla araldit 812/813 o equivalente (material) | 0.1 | 8.5201523906337 | 0.85 |
| P01DW050 | m3 | Agua | 0.008 | 0.9900177073624 | 0.01 |
| A02S220 | l | MORTERO EPOXÍDICO TIXOTRÓPICO (material; 18/11/2020) | 5 | 3.93 | 19.65 |
| %0200 | % | Medios auxiliares | 2 % | 56.37 | 1.13 |
| %PM020 | % | Pequeño material | 1 % | 57.50 | 0.58 |
|  |  | Total |  |  | 58.08 |

Claves: cálculo, máquina, ejecución, equipo, lechada, limpieza, desmontable, control, epoxi, presión, estático, vertical, inyección, trabajo, punto, fábrica, taladro, diámetro, pérdida, inclinación, armadura, tixotrópico, masilla, grupo, electrógeno, preparación, tapa, fisura, perforación, acero, trenzado, espacial
Relación comercial: ADMON: Conselleria, 56.56, Alicante, 59.71, Andalucía, 59.06, Aragón, 59.96, Asturias, 61.6, Baleares, 58.31, Canarias, 57.74, Cantabria, 58.62, Castellón, 57.67, Castilla - La Manc, 57.53, Castilla y León, 58.65, Cataluña, 60.72, Comunitat Valencia, 58.74, Extremadura, 57.51, Galicia, 58.47, Madrid (Comunidad, 61.45, Murcia (Región), 58.41, Navarra (Comunidad, 60.75, País Vasco, 62.31, Rioja, La, 59.56, Valencia, 58.21

| Medición | Uds. | Largo | Parcial |
|---|---|---|---|
| ***** SERLIANA |  |  |  |
| **COSIDO A ARCO EXISTENTE | 2 | 2.6 | 5.20 |
| *****ARCO CONSERV-AUDITORIO |  |  |  |
| - Cosido a auditorio existente | 1 | 4.9 | 4.90 |
| Subtotal |  |  | 10.10 |
| Total |  |  | 10.1 |

**E07LP040** m2 FÁBRICA LADRILLO PERFORADO 10 CM 1P INTERIOR MORTERO M-5
54.9 m2 × 27.46 (28.31 con costes indirectos) = 1554.22

| Medición | Uds. | Largo | Parcial |
|---|---|---|---|
| ***** SERLIANA |  |  |  |
| - Fabrica ladrillo 1 pie sobre arco | 2 | 14.85 | 29.70 |
| *****ARCO CONSERV-AUDITORIO |  |  |  |
| - Fabrica ladrillo 1 pie sobre arco | 1 | 25.2 | 25.20 |
| Subtotal |  |  | 54.90 |
| Total |  |  | 54.9 |

**EHL030** m² LOSA MACIZA , CANTO 25 CM, CON HORMIGÓN HA-30/B/20/IIA
121.4 m² × 60.72 (62.59 con costes indirectos) = 7598.43

| Medición | Uds. | Largo | Parcial |
|---|---|---|---|
| ***** SERLIANA |  |  |  |
| - Losa cubierta | 1 | 74.2 | 74.20 |
| *****ARCO CONSERV-AUDITORIO |  |  |  |
| ** Conexión conservatorio-auditorio | 1 | 47.2 | 47.20 |
| Subtotal |  |  | 121.40 |
| Total |  |  | 121.4 |

**EQAN23nSERL** m2 CUB. INV. NO TRANS.BICAPA GRAVA BLANCA I/REMATES (25/07/2006)
121.52 m2 × 34.18 (35.23 con costes indirectos) = 4281.15
Cubierta plana invertida bicapa no transitable constituida por: formación de pendientes mediante encintado de limatesas, limahoyas y juntas con maestras de ladrillo cerámico y hormigón celular en un espesor medio de 10 cms acabado en mortero de cemento con un espesor medio de 2 cms con resistencia superficial necesaria para recibir la impermeabilización, imprimación bituminosa de base acuosa, 0,3 kg/m2, lámina bituminosa de betún modificado con elastómeros SBS, con terminación en film plástico, con armadura de fieltro de fibra de vidrio, de 4 kg/m2, designación: LBM(SBS)-40 FV según UNE 104410-2013, adherida al soporte con soplete y lámina bituminosa de betún modificado con elastómeros SBS, con terminación en film plástico, con armadura de fieltro de poliéster de alto gramaje, de 4 kg/m2, designación: LBM(SBS)-40 FP según UNE 104410-2013, adherida a la anterior con soplete; capa separadora de geotextil no tejido de fibras 100% poliester, punzonado mecánicamente con tratamiento térmico y calandrado con resistencia a la tracción de 2,3 kN/M según UNE-EN ISO 10319 y de resistencia al punzonamiento estático (CBR) de 600 N según UNE-EN-ISO 12236 con un gramaje de 200 grs/m2; aislamiento térmico a base de paneles de poliestireno extruido, de 80 mm de espesor total, con juntas perimetrales a media madera; capa separadora de geotextil no tejido de fibras 100% poliester, punzonado mecánicamente con tratamiento térmico y calandrado con resistencia a la tracción de 2,3 kN/M según UNE-EN ISO 10319 y de resistencia al punzonamiento estático (CBR) de 600 N según UNE-EN-ISO 12236 con un gramage de 200 grs/m2; listo para verter la capa de grava blanca (40/60), según indicación en planos, limpias y exentas de finos o sustancias extrañas extendida en una capa mínima de 8 cm (incluida en el precio). Todo el sistema de acuerdo a las indicaciónes del Código Técnico de la Edificación (CTE) y norma UNE-104401-2013 Impermeabilización con láminas bituminosas modificadas. Se cumplirá en la ejecución de los elementos singulares, impermeabilización de encuentro con paramentos, impermeabilización de juntas de dilatación, sumideros, terminales de ventilación, etc. todo lo referido a los artículos 2.4.4.1.1; 2.4.4.1.2; 2.4.4.1.4; 2.4.4.1.5 y 2.4.4.1.9 del CTE-DB-HS1, y según la siguiente descripción:
REMATE ENCUENTRO PARAMENTO VERTICAL: Impermeabilización de cubiertas en remate de encuentro con paramento vertical constituida por : Formación de escocia de mortero, imprimación bituminosa de base acuosa, 0,3 kg/m2, banda de refuerzo formada con lamina de betún modificado LBM (SBS)-30-FP en un desarrollo medio de 50 cms, posterior remate superior con lámina , autoprotegida por gránulo de pizarra, de 4 kg/m2, designación LBM (SBS)-50/G-FP, ambas adheridas al soporte y entre sí con soplete; perfil metálico fijado mecánicamente al paramento y cordón de sellado elástico multiuso a base de poliuretano monocomponen de elasticidad permanente, en color gris, entre el paramento y el perfil metálico. El extremo superior de la banda de remate estará embebido en el paramento y rematado con perfil de aluminio". Completamente terminada y Ejecutada según norma UNE 104401-2013, incluso medios auxiliares.
JUNTA DE DILATACIÓN: Impermeabilización de juntas de dilatación, mediante bandas de adherencia de 33 cm de ancho a cada lado de la junta; imprimación bituminosa de base acuosa, 0,3 kg/m2; fuelle inferior mediante lámina bituminosa de betún modificado con elastómeros SBS, con terminación en film plástico, con armadura de fieltro de poliéster, de 4 kg/ m2, designación LBM(SBS)-40-FP, adherida al soporte; relleno con cordón asfáltico; fuelle superior mediante lámina bituminosa de betún modificado con elastómeros SBS, de superficie no protegida, con armadura de fieltro de poliéster de alto gramaje, de 4 kg/m2, designación: LBM(SBS)-40 FP.
SUMIDERO C/CAZOLETA SIFÓNICA EPDM: imprimación bituminosa de base acuosa, 0,3 kg/m2; lámina bituminosa de adherencia, con terminación en film plástico, con armadura de fieltro de poliéster, de 4 kg/m2, LBM(SBS)-40-FP (100 x 100 cm) adherida al soporte; CAZOLETA prefabricada de EPDM del diámetro necesario soldada a la banda de adherencia y PARAGRAVILLAS
TERMINAL-SALIDA VENTILACIÓN: Impermeabilización de salidas de terminales de aireación en cubierta, constituida por unidad de chimenea de aireación pieza EPDM totalmente adherida, previa imprimación del soporte y doble refuerzo con lámina bituminosa de adherencia, con terminación en film plástico, con armadura de fieltro de poliéster, de 4 kg/m2, LBM(SBS)-40-FP (100 x 100 cm), lista para recibir el sistema de la parte general de la cubierta.
Productos provistos de marcado CE europeo y sistema de impermeabilización certificado mediante Documento de Idoneidad Técnica (DIT) PENDIENTE CERO nº 550R/16. Puesta en obra conforme a DIT nº 550R/16 y norma UNE 104401. Medida la superficie realmente ejecutada.

| Código | Ud | Descripción | Rendimiento | Precio | Importe |
|---|---|---|---|---|---|
| O01OA030 | h. | Oficial primera | 0.188 | 18.5 | 3.48 |
| O01OA070 | h | Peón ordinario | 0.188 | 14.5 | 2.73 |
| PBPM.1da | m3 | MTO CTO M-5 MAN | 0.05 | 75.22 | 3.76 |
| PNIB.3b | kg | Impr bituminosa aniónica tipo EA | 0.3 | 1.8800336261023 | 0.56 |
| PNIL.3cacbn | m2 | LBM (SBS)-40-FV PE | 1.1 | 3.6200647481331 | 3.98 |
| PNIL.3cabb | m2 | LBM (SBS)-40-FP PE | 1.1 | 9.2301650898532 | 10.15 |
| PNIA.2ac | m2 | Geotextil no tejido de poliéster 200 gr/m2 | 2.2 | 0.3200057235919 | 0.70 |
| P01AG050n | m3 | Gravilla 40/60 mm | 0.08 | 11.560206764757 | 0.92 |
| PNIB.8b | m | Cordón premoldeado 20mm BH-II | 0.07 | 1.950034878138 | 0.14 |
| PNIL.3babb | m | LBM (SBS)-30-FP PE | 0.07 | 2.9700531220871 | 0.21 |
| PNIL.3ebfb | m | LBM (SBS)-50/G-FP PE | 0.4 | 14.880266147022 | 5.95 |
| PNIW16a | u | Caz nor desagüe vert ø80mm | 0.04 | 14.970267756782 | 0.60 |
| %0200 | % | Medios auxiliares | 2 % | 33.18 | 0.66 |
| %PM020 | % | Pequeño material | 1 % | 33.84 | 0.34 |
|  |  | Total |  |  | 34.18 |

| Medición | Uds. | Largo | Parcial |
|---|---|---|---|
| Subtotal: ***** SERLIANA |  |  | 0.00 |
| Superficie cubierta | 1 | 74.32 | 74.32 |
| Subtotal |  |  | 74.32 |
| *****ARCO CONSERV-AUDITORIO |  |  |  |
| ** Conexión conservatorio-auditorio | 1 | 47.2 | 47.20 |
| Subtotal |  |  | 47.20 |
| Total |  |  | 121.52 |

**E06PA010N** m ALBARDILLA PIEDRA CALIZA 40X10 CM (12/02/2019)
36.46 m × 38.02 (39.19 con costes indirectos) = 1428.87
Albardilla de piedra pudinga de las mismas características a la existente, de 40x10 cm en sección rectangular, recibida con mortero de cemento CEM II/B-P 32,5 N y arena de río M-5, i/p.p. nivelación, asiento, rejuntado, sellado de juntas, labrado de cantos vistos y limpieza, s/NTE-EFP, medido en su longitud. Albardilla y componentes del mortero con marcado CE y DdP (Declaración de prestaciones) según Reglamento (UE) 305/2011.

| Código | Ud | Descripción | Rendimiento | Precio | Importe |
|---|---|---|---|---|---|
| O01OB070 | h | Oficial cantero | 0.565 | 18.5 | 10.45 |
| O01OB080 | h | Ayudante cantero | 0.565 | 16 | 9.04 |
| P01SM230 | m3 | Bloque piedra arenisca sin escuadrar | 0.04 | 429.41768052371 | 17.18 |
| A02A080 | m3 | MORTERO CEMENTO M-5 | 0.008 | 63.84 | 0.51 |
| P01CC020 | t. | Cemento CEM II/B-P 32,5 N sacos | 0.001 | 92.461653760328 | 0.09 |
| %0100 | % | Medios auxiliares | 1 % | 37.27 | 0.37 |
| %PM020 | % | Pequeño material | 1 % | 37.64 | 0.38 |
|  |  | Total |  |  | 38.02 |

Claves: río, nivel, cara, cemento, albardilla, mortero, sección, apomazar, textura, labrador, marco, areno, componente, medición, limpieza, junta, asiento, piedra, calizo, canto, círculo

| Medición | Uds. | Largo | Parcial |
|---|---|---|---|
| ***** SERLIANA |  |  |  |
| - Albardilla | 2 | 11.28 | 22.56 |
| Subtotal: *****ARCO CONSERV-AUDITORIO |  |  | 22.56 |
| - Conexión conservatorio-auditorio | 1 | 7.6 | 7.60 |
|  | 1 | 6.3 | 6.30 |
| Subtotal |  |  | 13.90 |
| Total |  |  | 36.46 |

**R08EG030** m3 COLUMNA DE GRANITO CON LABRA SENCILLA (02/02/2017)
6 m3 × 3226.22 (3325.59 con costes indirectos) = 19953.54
Columna en piedra de granito gris de quintana de 1ª calidad, de características: peso específico de 2,6 kg/dm3, porcentaje de absorción de agua en peso del 0,2%, porcentaje de porosidad aparente en volumen del 0,4%, resistencia a la compresión de 1200 kg/cm2, resistencia a flexo-tracción de 100 kg/cm2, ejecutada mediante talla de pieza escuadrada de sección transversal envolvente de 1,00 m2, con labra sencilla, sin incluir sistemas de anclaje o sujeción, incluso medios de elevación, carga y descarga, posicionamiento, creces de cantera, mermas, acabado superficial y limpieza, ejecutada y colocada, según NTE-EFP. I/P.P. DE medios auxiliares, andamios y elementos de seguridad.

| Código | Ud | Descripción | Rendimiento | Precio | Importe |
|---|---|---|---|---|---|
| O01OA030 | h. | Oficial primera | 1.883 | 18.5 | 34.836 |
| O01OA060 | h | Peón especializado | 0.941 | 15.5 | 14.586 |
| O01OB070 | h | Oficial cantero | 2.071 | 18.5 | 38.314 |
| O01OA070 | h | Peón ordinario | 0.941 | 14.5 | 13.645 |
| P01SM500 | m3 | Bloque granito gris quintana 1ª (material) | 1.3 | 973.54741277625 | 1265.612 |
| R06PP010 | m3 | ESCUADRADO PIEDRA GRANITO EN SÓLIDOS (18/11/2020) | 1.3 | 187.11 | 243.243 |
| R06PP130 | m3 | LABRA PIEZA FORMA ARQUITECTÓNICA (18/11/2020) | 1 | 1431.93 | 1431.930 |
| %0500 | % | Medios auxiliares | 5 % | 3042.166 | 152.108 |
| %PM020 | % | Pequeño material | 1 % | 3194.274 | 31.943 |
|  |  | Total |  |  | 3226.22 |

Claves: talla, ejecución, limpieza, gris, colocación, merma, cantera, creces, medio, sujeción, elevación, anclaje, envolvente, sección, escuadrar, carga, piedra, superficie, absorción, granito, agua, específico, peso, descarga, calidad, pieza, sencillo, resistencia, columna, porosidad, compresión, labrador
Relación comercial: ADMON: Conselleria, 3190.77, Alicante, 3264.91, Andalucía, 3250.3, Aragón, 3271.53, Asturias, 3309.83, Baleares, 3232.3, Canarias, 3219.02, Cantabria, 3239.12, Castellón, 3216.93, Castilla - La Manc, 3213.33, Castilla y León, 3239.86, Cataluña, 3289.74, Comunitat Valencia, 3242.15, Extremadura, 3212.77, Galicia, 3236.26, Madrid (Comunidad, 3306.06, Murcia (Región), 3234.95, Navarra (Comunidad, 3290.5, País Vasco, 3327.09, Rioja, La, 3266.04, Valencia, 3229.63

| Medición | Uds. | Largo | Ancho | Parcial |
|---|---|---|---|---|
| *** COLUMNATA LOGIA | 4 | 3.75 | 0.4 | 6.00 |
| Total |  |  |  | 6 |

**E11PMP730n** ml SUSTITUCION/REPOSICION MÁRMOL NEGRO ALBARDILLA C/ADHES. (15/03/2016)
8.52 ml × 27.15 (27.99 con costes indirectos) = 238.47
Sustitución y/o reposición de albardilla de mármol Negro de las mismas características al existente en las escaleras del auditorio, recibido con adhesivo especial para placas de piedra natural MasterTile NTS 440 de Basf o equivalente (clasificación C2TE según EN 12004) mezclado con aditivo líquido MasterTile A 200 de Basf o equivalente; incluso p.p. de repaso, rejuntado con mortero MasterTile CR 730 TIX de Basf o equivalente (clasificación CE2 según EN 13888) y limpieza. Medida la unidad ejecutada. Conforme a CTE DB SUA.

| Código | Ud | Descripción | Rendimiento | Precio | Importe |
|---|---|---|---|---|---|
| O01OB101 | h | Oficial marmolista (mano de obra; 18/11/2020) | 0.047 | 18.5 | 0.87 |
| O01OB102 | h | Ayudante marmolista (mano de obra; 18/11/2020) | 0.047 | 16 | 0.75 |
| P08PMP220n | m | Albardilla mármol negro (material) | 1.05 | 22.93041013113 | 24.08 |
| P01FA230 | kg | Adhesivo Piedra/Mármol MasterTile NTS 440 (material) | 1 | 0.5000089431123 | 0.50 |
| P01FA240 | kg | Adhesivo Flexible MasterTile FLX 428 (material) | 0.25 | 0.6000107317348 | 0.15 |
| %PM0200 | % | Pequeño Material | 2 % | 26.35 | 0.53 |
| %0100 | % | Medios auxiliares | 1 % | 26.88 | 0.27 |
|  |  | Total |  |  | 27.15 |

Claves: especial, Marquina, negro, mármol, zanquín, natural, basf, adhesivo, placa, mezcla, ejecución, aditivo, clasificación, líquido, junta, limpieza, mortero, piedra

| Medición | Uds. | Largo | Parcial |
|---|---|---|---|
| Subtotal: ***Se considera un 50% de la albardilla existente |  |  | 0.00 |
| -- Escaleras PB-P1- CJ10 |  |  |  |
| Escalera derecha | 0.5 | 2.73 | 1.37 |
|  | 0.5 | 2.34 | 1.17 |
|  | 0.5 | 1.22 | 0.61 |
|  | 0.5 | 2.22 | 1.11 |
| Escalera izquierda | 0.5 | 2.73 | 1.37 |
|  | 0.5 | 2.34 | 1.17 |
|  | 0.5 | 1.22 | 0.61 |
|  | 0.5 | 2.22 | 1.11 |
| Subtotal |  |  | 8.52 |
| Total |  |  | 8.52 |

## 15 INSTALACION DE FONTANERIA Y SANEAMIENTO (15/03/2016)
Importe: 104224.31
Con objeto de alcanzar 3 Puntos en el Requisito CONT 3 del esquema Nueva Construcción del certificado medioambiental BREEAM ES, toda el agua recogida en las zonas con riesgo alto de contaminación o vertido de sustancias como carburantes o aceites deberá parsar por un separador de grasas antes de su vertido a la red.
Relación comercial: ADMON: Conselleria, 103373.28, Alicante, 104084.88, Andalucía, 104141.63, Aragón, 104479.07, Asturias, 105086.92, Baleares, 103863.58, Canarias, 103646.58, Cantabria, 103963, Castellón, 103918.59, Castilla - La Manc, 103559.74, Castilla y León, 103980.47, Cataluña, 104770.13, Comunitat Valencia, 104012.48, Extremadura, 103553.91, Galicia, 103923.72, Madrid (Comunidad, 105026.96, Murcia (Región), 103907.41, Navarra (Comunidad, 104775.89, País Vasco, 105358.58, Rioja, La, 104376.25, Valencia, 103967.87

### 15.01 FONTANERIA (15/03/2016)
Importe: 64044.61
Relación comercial: ADMON: Conselleria, 64020.32, Alicante, 64038.01, Andalucía, 64040.42, Aragón, 64049.43, Asturias, 64065.74, Baleares, 64033.02, Canarias, 64027.44, Cantabria, 64035.76, Castellón, 64036.46, Castilla - La Manc, 64025, Castilla y León, 64036.16, Cataluña, 64056.98, Comunitat Valencia, 64036.99, Extremadura, 64024.85, Galicia, 64034.58, Madrid (Comunidad, 64064.02, Murcia (Región), 64034.13, Navarra (Comunidad, 64057.37, País Vasco, 64072.75, Rioja, La, 64040.4, Valencia, 64036.11

#### 15.01.01 ACOMETIDA (18/11/2020)
Importe: 2533.44
Relación comercial: ADMON: Conselleria, 2514.5, Alicante, 2521.85, Andalucía, 2526.4, Aragón, 2532.55, Asturias, 2543.74, Baleares, 2521.37, Canarias, 2517.6, Cantabria, 2523.23, Castellón, 2525.99, Castilla - La Manc, 2515.91, Castilla y León, 2523.52, Cataluña, 2537.66, Comunitat Valencia, 2524.01, Extremadura, 2515.84, Galicia, 2522.41, Madrid (Comunidad, 2542.54, Murcia (Región), 2522.15, Navarra (Comunidad, 2537.95, País Vasco, 2548.46, Rioja, La, 2531.06, Valencia, 2525.1

**mE20BM0311** ud ARM.MET. 800X800X300MM D 63 MM (18/11/2020)
1 ud × 173.73 (179.08 con costes indirectos) = 179.08
Suministro e instalaci?n de armario met?lico con cerradura y llave para contador de agua s/normas compañia de aguas de Zamora, de dimensiones 800x800x300 mm., para diámetro de contador 63 mm.

| Código | Ud | Descripción | Rendimiento | Precio | Importe |
|---|---|---|---|---|---|
| mP17AR060 | ud | Arm.met.c/cerr.CYII 800x800x300 mm. (material) | 1 | 143.93257436431 | 143.93 |
| O01OB170 | h. | Oficial 1ª fontanero calefactor | 0.78 | 18.5 | 14.43 |
| O01OB180 | h | Oficial 2ª fontanero calefactor | 0.78 | 17.5 | 13.65 |
| %0050 | % | Medios auxiliares | 0.5 % | 172.01 | 0.86 |
| %PM01 | % | Pequeño material | 0.5 % | 172.87 | 0.86 |
|  |  | Total |  |  | 173.73 |

Relación comercial: ADMON: Conselleria, 171.06, Alicante, 172.11, Andalucía, 172.76, Aragón, 173.61, Asturias, 175.15, Baleares, 172.04, Canarias, 171.49, Cantabria, 172.3, Castellón, 172.7, Castilla - La Manc, 171.26, Castilla y León, 172.33, Cataluña, 174.34, Comunitat Valencia, 172.4, Extremadura, 171.25, Galicia, 172.19, Madrid (Comunidad, 175, Murcia (Región), 172.14, Navarra (Comunidad, 174.37, País Vasco, 175.84, Rioja, La, 173.39, Valencia, 172.57

**SDGASDGAG1** m TUBERÍA POLIETILENO DN63 MM. 2 1/2" (18/11/2020)
15 m × 47.05 (48.5 con costes indirectos) = 727.50
Tuber?a de polietileno sanitario, de 63 mm. (2 1/2") de di?metro nominal, de alta densidad y para 1 MPa de presi?n m?xima, UNE-EN-12201, colocada en instalaciones ara agua fr?a y caliente, con p.p. de piezas especiales de polipropileno, instalada y funcionando, en ramales de longitud superior a 3 m., y sin protecci?n superficial. s/CTE-HS-4. Medido según modelaje en Revit.

| Código | Ud | Descripción | Rendimiento | Precio | Importe |
|---|---|---|---|---|---|
| O01OB170 | h. | Oficial 1ª fontanero calefactor | 0.12 | 18.5 | 2.22 |
| O01OB180 | h | Oficial 2ª fontanero calefactor | 0.12 | 17.5 | 2.10 |
| P17PH040 | m | Tubo polietileno AD PE100 PN-16 63 mm (material) | 1 | 9.3801677727869 | 9.38 |
| P17YC070 | u | Codo latón 90º 75 mm 2 1/2" (material) | 0.5 | 55.820998409058 | 27.91 |
| P17YE065 | u | Enlace mixto latón macho 75 mm 2 1/2" (material) | 0.25 | 19.910356114732 | 4.98 |
| %0050 | % | Medios auxiliares | 0.5 % | 46.59 | 0.23 |
| %PM01 | % | Pequeño material | 0.5 % | 46.82 | 0.23 |
|  |  | Total |  |  | 47.05 |

Claves: caliente, alto, colocación, pieza, presión, protección, frío, agua, superficie, sanitario, tubería, especial, aro, ramal, polipropileno, máximo, densidad, diámetro, polietileno
Relación comercial: ADMON: Conselleria, 46.64, Alicante, 46.8, Andalucía, 46.9, Aragón, 47.03, Asturias, 47.28, Baleares, 46.79, Canarias, 46.71, Cantabria, 46.83, Castellón, 46.89, Castilla - La Manc, 46.67, Castilla y León, 46.84, Cataluña, 47.14, Comunitat Valencia, 46.85, Extremadura, Galicia, 46.81, Madrid (Comunidad, 47.25, Murcia (Región), Navarra (Comunidad, 47.15, País Vasco, 47.38, Rioja, La, 47, Valencia, 46.87

**E02ES050X1** m3 EXC.ZANJA ALIMENTACION. T.DURO MEC. (18/11/2020)
15 m3 × 18.12 (18.68 con costes indirectos) = 280.20
Excavación en zanjas de INSTALACIONES, en terrenos de consistencia dura, por medios mecánicos, con extracción de tierras a los bordes, y con posterior relleno y apisonado de las tierras procedentes de la excavación y con p.p. de medios auxiliares. Medido según modelaje en Revit.

| Código | Ud | Descripción | Rendimiento | Precio | Importe |
|---|---|---|---|---|---|
| O01OA070 | h | Peón ordinario | 0.758 | 14.5 | 10.99 |
| M05EC110 | h | Miniexcavadora hidráulica cadenas 1,2 t (maquinaria) | 0.232 | 22.000393496941 | 5.10 |
| M08RI010 | h | Pisón compactador 70 kg | 0.717 | 2.5800461464595 | 1.85 |
| %0050 | % | Medios auxiliares | 0.5 % | 17.94 | 0.09 |
| %PM01 | % | Pequeño material | 0.5 % | 18.03 | 0.09 |
|  |  | Total |  |  | 18.12 |

Claves: auxiliar, mecánico, extracción, terreno, medio, zanja, relleno, duro, tierra, consistencia, apisonado, saneamiento, excavación

**DFBDBADB1** ud CONTADOR GENERAL 2 1/2" - 63 MM. (18/11/2020)
1 ud × 946.41 (975.56 con costes indirectos) = 975.56
Contador general de agua de 2 1/2"-63 mm., tipo Woltman clase B o equivalente, colocado en el ramal de acometida, incluso instalaci?n de dos v?lvulas de esfera de 63 mm., grifo de prueba de 20 mm., juego de bridas, filtro, v?lvula de retenci?n, VALVULA REDUCTORA DE PRESION, i/p.p. de piezas especiales y accesorios, montado y funcionando, s/CTE-HS-4. (Timbrado del contador por la Delegaci?n de Industria.)

| Código | Ud | Descripción | Rendimiento | Precio | Importe |
|---|---|---|---|---|---|
| O01OB170 | h. | Oficial 1ª fontanero calefactor | 1.197 | 18.5 | 22.14 |
| O01OB180 | h | Oficial 2ª fontanero calefactor | 1.197 | 17.5 | 20.95 |
| P17BI080 | u | Contador agua Woltman 2 1/2"(65 mm) clase B (material) | 1.5 | 322.98577689282 | 484.48 |
| P17XE0901 | ud | Válvula esfera latón roscar (material) | 2 | 69.931250783687 | 139.86 |
| P17XR0801 | ud | Válv.retención latón roscar (material) | 1 | 43.970786457296 | 43.97 |
| P17YC0801 | ud | Codo latón 90º (material) | 2 | 50.350900571409 | 100.70 |
| P17YT0801 | ud | Te latón (material) | 1 | 80.711443597188 | 80.71 |
| P17YR0401 | ud | Reducción latón (material) | 1 | 13.600243252655 | 13.60 |
| P17BV4101 | u | Grifo de prueba DN-20 (material) | 1 | 7.0201255612968 | 7.02 |
| P17PP2101 | ud | Enlace recto polipropileno (material) | 1 | 12.370221252598 | 12.37 |
| P17PA0801 | m | Tubo polietileno ad PE (material) | 1 | 4.3100770896281 | 4.31 |
| P17W0701 | ud | Verificación contador >=2" 50 mm. (material) | 1 | 6.8901232360876 | 6.89 |
| %0050 | % | Medios auxiliares | 0.5 % | 937.00 | 4.69 |
| %PM01 | % | Pequeño material | 0.5 % | 941.69 | 4.71 |
|  |  | Total |  |  | 946.41 |

Claves: brida, colocación, acometida, montaje, grifería, pieza, juego, agua, accesorio, clase, especial, ramal, esfera, prueba, válvula, filtro, contador, retención, industrial
Relación comercial: ADMON: Conselleria, 942.29, Alicante, 943.9, Andalucía, 944.89, Aragón, 946.21, Asturias, 948.58, Baleares, 943.79, Canarias, 942.96, Cantabria, 944.2, Castellón, 944.81, Castilla - La Manc, 942.61, Castilla y León, 944.25, Cataluña, 947.33, Comunitat Valencia, 944.36, Extremadura, 942.58, Galicia, 944.03, Madrid (Comunidad, 948.33, Murcia (Región), 943.95, Navarra (Comunidad, 947.38, País Vasco, 949.62, Rioja, La, 945.87, Valencia, 944.62

**ASDFGSDFF1** ud ACOMETIDA DN63 MM. 63" POLIETIL. (18/11/2020)
1 ud × 360.01 (371.1 con costes indirectos) = 371.10
Acometida a la red general municipal de agua DN110 mm., hasta una longitud máxima de 8 m., realizada con tubo de polietileno de 110 mm. de diámetro nominal de alta densidad, con collarín de toma de P.P., derivación a 2", codo de latón, enlace recto de polipropileno, llave de esfera latón roscar de 2", i/p.p. de piezas especiales y accesorios, terminada y funcionando, s/CTE-HS-4. Medida la unidad terminada.

| Código | Ud | Descripción | Rendimiento | Precio | Importe |
|---|---|---|---|---|---|
| O01OB170 | h. | Oficial 1ª fontanero calefactor | 1.595 | 18.5 | 29.51 |
| O01OB180 | h | Oficial 2ª fontanero calefactor | 1.595 | 17.5 | 27.91 |
| P17PPB030 | u | Collarín salida brida DN125-60/65 mm (material) | 1 | 140.13250639665 | 140.13 |
| P17GEB020 | u | Brida loca acero DN50-63 mm (material) | 1 | 21.830390456283 | 21.83 |
| P17PPP010 | u | Portabrida de polietileno PN-16 DN63 mm (material) | 1 | 6.2901125043528 | 6.29 |
| P17PH040 | m | Tubo polietileno AD PE100 PN-16 63 mm | 8.5 | 9.3801677727869 | 79.73 |
| P17XEL340 | u | Válvula esfera latón roscar 2 1/2" (material) | 1 | 51.040912912904 | 51.04 |
| %0050 | % | Medios auxiliares | 0.5 % | 356.44 | 1.78 |
| %PM01 | % | Pequeño material | 0.5 % | 358.22 | 1.79 |
|  |  | Total |  |  | 360.01 |

Claves: derivación, alto, acometida, toma, pieza, latón, tubo, llave, agua, accesorio, collarín, red, especial, esfera, polipropileno, terminación, máximo, codo, densidad, diámetro, rosca, polietileno, enlace
Relación comercial: ADMON: Conselleria, 354.54, Alicante, 356.68, Andalucía, 358, Aragón, 359.76, Asturias, 362.92, Baleares, 356.54, Canarias, 355.43, Cantabria, 357.09, Castellón, 357.89, Castilla - La Manc, 354.96, Castilla y León, 357.15, Cataluña, 361.26, Comunitat Valencia, 357.3, Extremadura, 354.93, Galicia, 356.87, Madrid (Comunidad, 362.59, Murcia (Región), 356.75, Navarra (Comunidad, 361.32, País Vasco, 364.31, Rioja, La, 359.31, Valencia, 357.63

#### 15.01.02 GRUPO DE PRESIÓN (18/11/2020)
Importe: 12356.74
Relación comercial: ADMON: Conselleria, 12351.39, Alicante, 12361.73, Andalucía, 12359.59, Aragón, 12362.45, Asturias, 12367.57, Baleares, 12357.22, Canarias, 12355.41, Cantabria, 12358.1, Castellón, 12356.04, Castilla - La Manc, 12354.66, Castilla y León, 12358.21, Cataluña, 12364.89, Comunitat Valencia, 12358.55, Extremadura, 12354.58, Galicia, 12357.74, Madrid (Comunidad, 12367.05, Murcia (Región), 12357.55, Navarra (Comunidad, 12364.99, País Vasco, 12369.86, Rioja, La, 12354.91, Valencia, 12356.58

**SDS<DGDGS<G1** ud SIBOOST SMART 3 HELIX VE 407 (18/11/2020)
1 ud × 11552.24 (11908.05 con costes indirectos) = 11908.05
Suministro e instalacion de Grupo de presión SiBoost Smart 3 Helix VE 407 o equivalente
Grupos de presi?n compactos de conformidad con las normas
DIN 1988 y DIN EN 806, para conexi?n directa o indirecta.
Compuestos por bombas centr?fugas verticales de alta presi?n de
aspiraci?n normal y conectadas en paralelo, fabricadas en acero
inoxidable y ejecuci?n de rotor seco; cada bomba dispone de un
convertidor de frecuencia. Montado en bancada com?n y listo
para la conexi?n con tuber?a de acero inoxidable, equipado con un
dispositivo de mando con el equipamiento de medici?n y ajuste
necesario.
Abastecimiento de agua y aumento de presi?n totalmente
autom?ticos en viviendas, locales, edificios de la administraci?n,
hoteles, hospitales, centros comerciales y sistemas industriales.
Impulsi?n de agua potable y de agua para uso industrial, as?
como agua de refrigeraci?n, agua contraincendios (excepto para
los equipos contra incendios establecidos en la norma DIN 14462
y con permiso de las autoridades locales de protecci?n
contraincendios) o agua para otros usos que no pueda corroer
qu?mica o mec?nicamente el material y que no contenga
componentes abrasivos ni de fibra larga.
Datos de funcionamiento
Fluido: Agua 100 %
Temperatura del fluido: 10,00 ?C
Caudal: 2,51 l/s
Altura de impulsi?n: 59,00 m
N?mero de bombas: 3
temperatura del fluido: 3...50 ?C
temperatura ambiente: 5...40 ?C
Presi?n m?xima de trabajo: 16 bar
Presi?n de entrada: 1 MPa
Datos del motor
Alimentaci?n el?ctrica: 3~400V/50 Hz
Potencia nominal del motor: 1,5 kW
Intensidad nominal: 3,3 A
Velocidad nominal: 3500 1/min
Clase de aislamiento: F
Tipo de protecci?n del motor: IP55
Tipo de protecci?n del cuadro: IP54
Materiales
Carcasa de la bomba: 1.4301
Rodete: 1.4307
Eje: 1.4301
Junta del eje: Q1BE3GG
Material de la junta: EPDM
Material de la tuber?a: 1.4307
Dimensiones de instalaci?n
Conexi?n de tuber?a del lado de aspiraci?n: R 2, PN
Curso de formación de dos horas de duración y puesta en marcha. Todo ello según normativa vigente

| Código | Ud | Descripción | Rendimiento | Precio | Importe |
|---|---|---|---|---|---|
| O01OA040 | h | Oficial segunda | 2.176 | 17.5 | 38.08 |
| P17XR060A1 | ud | Colector aspiracion (material) | 1 | 126.34225974562 | 126.34 |
| O01OA030 | h. | Oficial primera | 2.176 | 18.5 | 40.26 |
| SD<SG<SG1 |  | SiBoost Smart 3 Helix VE 407 (material) | 1 | 11232.900910595 | 11232.90 |
| %0050 | % | Medios auxiliares | 0.5 % | 11437.58 | 57.19 |
| %PM01 | % | Pequeño material | 0.5 % | 11494.77 | 57.47 |
|  |  | Total |  |  | 11552.24 |

Relación comercial: ADMON: Conselleria, 11547.05, Alicante, 11557.08, Andalucía, 11555.01, Aragón, 11557.78, Asturias, 11562.75, Baleares, 11552.71, Canarias, 11550.95, Cantabria, 11553.56, Castellón, 11551.56, Castilla - La Manc, 11550.22, Castilla y León, 11553.67, Cataluña, 11560.15, Comunitat Valencia, 11554, Extremadura, 11550.15, Galicia, 11553.21, Madrid (Comunidad, 11562.24, Murcia (Región), 11553.03, Navarra (Comunidad, 11560.24, País Vasco, 11564.97, Rioja, La, 11550.47, Valencia, 11552.09

**FGGSDGSDG1E** ud DEPÓSITO PRFV. CILÍN. DE 4.000 L. (18/11/2020)
1 ud × 435.28 (448.69 con costes indirectos) = 448.69
Suministro y colocaci?n de dep?sito cil?ndrico de poli?ster reforzado con fibra de vidrio, con capacidad para 4.000 litros de agua, dotado de tapa, y sistema de regulaci?n de llenado, flotador de lat?n y boya de cobre de 4", v?lvula antiretorno y dos v?lvulas de esfera de 4", montado y nivelado i/ p.p. piezas especiales y accesorios, instalado y funcionando, y sin incluir la tuber?a de abastecimiento.

| Código | Ud | Descripción | Rendimiento | Precio | Importe |
|---|---|---|---|---|---|
| O01OA030 | h. | Oficial primera | 1.087 | 18.5 | 20.11 |
| O01OB170 | h. | Oficial 1ª fontanero calefactor | 1.087 | 18.5 | 20.11 |
| P17XE050 | ud | Válvula esfera latón roscar 1 1/4" (material) | 2 | 9.2701658053021 | 18.54 |
| P17CD070 | m. | Tubo cobre rígido 33/35 mm. (material) | 1 | 4.6700835286689 | 4.67 |
| P17XR040 | ud | Válv.retención latón rosc.1 1/4" (material) | 1 | 4.6200826343577 | 4.62 |
| P17DA070 | ud | Flotador latón y boya cobre 1 1/2" (material) | 1 | 35.730639074805 | 35.73 |
| P17YD040 | ud | Racor latón roscar 1 1/4" (material) | 1 | 2.3700423903523 | 2.37 |
| DZFGGFAS1D | ud | Depósito PRFV. cilín.c/tapa 4.000 l. (material) | 1 | 324.79580926689 | 324.80 |
| %0050 | % | Medios auxiliares | 0.5 % | 430.95 | 2.15 |
| %PM01 | % | Pequeño material | 0.5 % | 433.10 | 2.17 |
|  |  | Total |  |  | 435.28 |

Claves: cilindro, boya, colocación, montaje, pieza, latón, abastecer, refuerzo, agua, accesorio, poliéster, tapa, tubería, fibra, regulación, especial, esfera, suministro, flotador, depósito, válvula, cobre, vidrio, nivel

#### 15.01.03 DISTRIBUCIÓN (15/03/2016)
Importe: 48071.34

**E20TP020** m TUB.POLIPROPILENO SDR-6 20X3,4MM (18/11/2020)
1894 m × 4.18 (4.31 con costes indirectos) = 8163.14
Tubería de polipropileno sanitario de 20x3,4 mm. de diámetro nominal, SDR-6 UNE-EN-ISO-15874,Disponen de alma de fibra de Vidrio para mitigar dilataciones,, colocada en instalaciones interiores para agua fría y caliente, con p.p. de piezas especiales de polipropileno, totalmente instalada y funcionando, en ramales de hasta 4 metros de longitud y sin protección superficial. s/CTE-HS-4. Medido según modelaje en Revit.

| Código | Ud | Descripción | Rendimiento | Precio | Importe |
|---|---|---|---|---|---|
| O01OB170 | h. | Oficial 1ª fontanero calefactor | 0.152 | 18.5 | 2.81 |
| P17LT020 | m | Tubo polipropil. SDR-6 20x3,4 (material) | 1 | 1.1000196748471 | 1.10 |
| P17LP020 | ud | Codo 90º polipropileno 20 mm. (material) | 0.4 | 0.3500062601786 | 0.14 |
| P17LP100 | ud | Te polipropileno 20 mm. (material) | 0.2 | 0.4400078699388 | 0.09 |
| %0050 | % | Medios auxiliares | 0.5 % | 4.14 | 0.02 |
| %PM01 | % | Pequeño material | 0.5 % | 4.16 | 0.02 |
|  |  | Total |  |  | 4.18 |

Claves: caliente, colocación, interior, pieza, protección, frío, agua, superficie, sanitario, tubería, especial, ramal, polipropileno, diámetro

| Medición | Uds. | Largo | Parcial |
|---|---|---|---|
| ACS |  |  |  |
|  | 1 | 645 | 645.00 |
| AF |  |  |  |
|  | 1 | 745 | 745.00 |
| RACS |  |  |  |
|  | 1 | 504 | 504.00 |
| Subtotal |  |  | 1894.00 |
| Total |  |  | 1894 |

**E20TP030** m TUB.POLIPROPILENO SDR-6 25X4,2MM (18/11/2020)
317 m × 4.9 (5.05 con costes indirectos) = 1600.85
Tubería de polipropileno sanitario de 25x4,2 mm. de diámetro nominal, SDR-6 UNE-EN-ISO-15874,Disponen de alma de fibra de Vidrio para mitigar dilataciones, colocada en instalaciones interiores para agua fría y caliente, con p.p. de piezas especiales de polipropileno, totalmente instalada y funcionando, en ramales de hasta 4 metros de longitud y sin protección superficial. s/CTE-HS-4. Medido según modelaje en Revit.

| Código | Ud | Descripción | Rendimiento | Precio | Importe |
|---|---|---|---|---|---|
| O01OB170 | h. | Oficial 1ª fontanero calefactor | 0.152 | 18.5 | 2.81 |
| P17LT030 | m | Tubo polipropil. SDR-6 25x4,2 (material) | 1 | 1.7700316586176 | 1.77 |
| P17LP110 | ud | Te polipropileno 25 mm. (material) | 0.4 | 0.4900087642501 | 0.20 |
| P17LP190 | ud | Manguito polipropileno 25 mm. (material) | 0.2 | 0.3800067967654 | 0.08 |
| %0050 | % | Medios auxiliares | 0.5 % | 4.86 | 0.02 |
| %PM01 | % | Pequeño material | 0.5 % | 4.88 | 0.02 |
|  |  | Total |  |  | 4.9 |

Claves: caliente, colocación, interior, pieza, protección, frío, agua, superficie, sanitario, tubería, especial, ramal, polipropileno, diámetro

| Medición | Uds. | Largo | Parcial |
|---|---|---|---|
| ACS |  |  |  |
|  | 1 | 115 | 115.00 |
| AF |  |  |  |
|  | 1 | 202 | 202.00 |
| Subtotal |  |  | 317.00 |
| Total |  |  | 317 |

**E20TP040** m TUB.POLIPROPILENO SDR-6 32X5,4MM (18/11/2020)
207 m × 5.47 (5.64 con costes indirectos) = 1167.48
Tubería de polipropileno sanitario de 32x5,4 mm. de diámetro nominal, SDR-6 UNE-EN-ISO-15874, Disponen de alma de fibra de Vidrio para mitigar dilataciones,colocada en instalaciones interiores para agua fría y caliente, con p.p. de piezas especiales de polipropileno, totalmente instalada y funcionando, en ramales de hasta 4 metros de longitud y sin protección superficial. s/CTE-HS-4. Medido según modelaje en Revit.

| Código | Ud | Descripción | Rendimiento | Precio | Importe |
|---|---|---|---|---|---|
| O01OB170 | h. | Oficial 1ª fontanero calefactor | 0.128 | 18.5 | 2.37 |
| P17LT040 | m | Tubo polipropil. SDR-6 32x5,4 (material) | 1 | 2.7400490082554 | 2.74 |
| P17LP040 | ud | Codo 90º polipropileno 32 mm. (material) | 0.3 | 0.8400150244287 | 0.25 |
| P17LP200 | ud | Manguito polipropileno 32 mm. (material) | 0.1 | 0.5400096585613 | 0.05 |
| %0050 | % | Medios auxiliares | 0.5 % | 5.41 | 0.03 |
| %PM01 | % | Pequeño material | 0.5 % | 5.44 | 0.03 |
|  |  | Total |  |  | 5.47 |

Claves: caliente, colocación, interior, pieza, protección, frío, agua, superficie, sanitario, tubería, especial, ramal, polipropileno, diámetro

| Medición | Uds. | Largo | Parcial |
|---|---|---|---|
| ACS |  |  |  |
|  | 1 | 86 | 86.00 |
| AF |  |  |  |
|  | 1 | 121 | 121.00 |
| Subtotal |  |  | 207.00 |
| Total |  |  | 207 |

**E20TP050D** m TUB.POLIPROPILENO SDR-6 40X6,7MM (18/11/2020)
141 m × 6.36 (6.56 con costes indirectos) = 924.96
Tubería de polipropileno sanitario de 40x6,7 mm. de diámetro nominal, SDR-6 UNE-EN-ISO-15874, Disponen de alma de fibra de Vidrio para mitigar dilataciones,colocada en instalaciones interiores para agua fría y caliente, con p.p. de piezas especiales de polipropileno, totalmente instalada y funcionando, en ramales de hasta 4 metros de longitud y sin protección superficial. s/CTE-HS-4. Medido según modelaje en Revit.

| Código | Ud | Descripción | Rendimiento | Precio | Importe |
|---|---|---|---|---|---|
| O01OB170 | h. | Oficial 1ª fontanero calefactor | 0.128 | 18.5 | 2.37 |
| P17LT050 | m. | Tubo polipropil. PN20 40x6,7 (material) | 1 | 3.5800640326841 | 3.58 |
| P17LP050 | ud | Codo 90º polipropileno 40 mm. (material) | 0.3 | 0.9400168130511 | 0.28 |
| P17LP210 | ud | Manguito polipropileno 40 mm. (material) | 0.1 | 0.7100126992195 | 0.07 |
| %0050 | % | Medios auxiliares | 0.5 % | 6.30 | 0.03 |
| %PM01 | % | Pequeño material | 0.5 % | 6.33 | 0.03 |
|  |  | Total |  |  | 6.36 |

Claves: caliente, colocación, interior, pieza, protección, frío, agua, superficie, sanitario, tubería, especial, ramal, polipropileno, diámetro

| Medición | Uds. | Largo | Parcial |
|---|---|---|---|
| ACS |  |  |  |
|  | 1 | 40 | 40.00 |
| AF |  |  |  |
|  | 1 | 101 | 101.00 |
| Subtotal |  |  | 141.00 |
| Total |  |  | 141 |

**E20TP060** m TUB.POLIPROPILENO SDR-6 50X8,4MM (18/11/2020)
398 m × 10.51 (10.83 con costes indirectos) = 4310.34
Tubería de polipropileno sanitario de 50x8,4 mm. de diámetro nominal, SDR-6 UNE-EN-ISO-15874,Disponen de alma de fibra de Vidrio para mitigar dilataciones, colocada en instalaciones interiores para agua fría y caliente, con p.p. de piezas especiales de polipropileno, totalmente instalada y funcionando, en ramales de hasta 4 metros de longitud y sin protección superficial. s/CTE-HS-4. Medido según modelaje en Revit.

| Código | Ud | Descripción | Rendimiento | Precio | Importe |
|---|---|---|---|---|---|
| O01OB170 | h. | Oficial 1ª fontanero calefactor | 0.128 | 18.5 | 2.37 |
| P17LT060 | m | Tubo polipropil. SDR-6 50x8,4 (material) | 1 | 7.030125740159 | 7.03 |
| P17LP060 | ud | Codo 90º polipropileno 50 mm. (material) | 0.3 | 2.6900481139442 | 0.81 |
| P17LP220 | ud | Manguito polipropileno 50 mm. (material) | 0.1 | 1.9600350570002 | 0.20 |
| %0050 | % | Medios auxiliares | 0.5 % | 10.41 | 0.05 |
| %PM01 | % | Pequeño material | 0.5 % | 10.46 | 0.05 |
|  |  | Total |  |  | 10.51 |

Claves: caliente, colocación, interior, pieza, protección, frío, agua, superficie, sanitario, tubería, especial, ramal, polipropileno, diámetro

| Medición | Uds. | Largo | Parcial |
|---|---|---|---|
| AF |  |  |  |
| FLEXOR 1 | 2 | 15 | 30.00 |
| FLEXOR 2 | 4 | 10 | 40.00 |
| FLEXOR 3 | 1 | 16 | 16.00 |
| FLEXOR 4 | 5 | 19 | 95.00 |
| FLEXOR 5 | 2 | 24 | 48.00 |
| DISTRIBUCIÓN | 1 | 169 | 169.00 |
| Subtotal |  |  | 398.00 |
| Total |  |  | 398 |

**E20TP070** m TUB.POLIPROPILENO SDR-6 63X10,5MM (18/11/2020)
267 m × 15 (15.46 con costes indirectos) = 4127.82
Tubería de polipropileno sanitario de 63x10,5 mm. de diámetro nominal, SDR-6 UNE-EN-ISO-15874,Disponen de alma de fibra de Vidrio para mitigar dilataciones, colocada en instalaciones interiores para agua fría y caliente, con p.p. de piezas especiales de polipropileno, totalmente instalada y funcionando, en ramales de hasta 4 metros de longitud y sin protección superficial. s/CTE-HS-4. Medido según modelaje en Revit.

| Código | Ud | Descripción | Rendimiento | Precio | Importe |
|---|---|---|---|---|---|
| O01OB170 | h. | Oficial 1ª fontanero calefactor | 0.128 | 18.5 | 2.37 |
| P17LT070 | m | Tubo polipropil. SDR-6 63x10,5 (material) | 1 | 10.610189772843 | 10.61 |
| P17LP070 | ud | Codo 90º polipropileno 63 mm. (material) | 0.3 | 4.510080666873 | 1.35 |
| P17LP230 | ud | Manguito polipropileno 63 mm. (material) | 0.1 | 5.2800944392659 | 0.53 |
| %0050 | % | Medios auxiliares | 0.5 % | 14.86 | 0.07 |
| %PM01 | % | Pequeño material | 0.5 % | 14.93 | 0.07 |
|  |  | Total |  |  | 15 |

Claves: caliente, colocación, interior, pieza, protección, frío, agua, superficie, sanitario, tubería, especial, ramal, polipropileno, diámetro

| Medición | Uds. | Largo | Parcial |
|---|---|---|---|
| AF |  |  |  |
| FLEXOR 2 | 4 | 10 | 40.00 |
| FLEXOR 3 | 1 | 13 | 13.00 |
| FLEXOR 4 | 5 | 16 | 80.00 |
| FLEXOR 5 | 5 | 13 | 65.00 |
| DISTRIBUCIÓN | 1 | 69 | 69.00 |
| Subtotal |  |  | 267.00 |
| Total |  |  | 267 |

**E20TP080** m TUB.POLIPROPILENO SDR-6 75X12,5MM (18/11/2020)
20 m × 20.89 (21.53 con costes indirectos) = 430.60
Tubería de polipropileno sanitario de 75x12,5 mm. de diámetro nominal, SDR-6 UNE-EN-ISO-15874,Disponen de alma de fibra de Vidrio para mitigar dilataciones, colocada en instalaciones interiores para agua fría y caliente, con p.p. de piezas especiales de polipropileno, totalmente instalada y funcionando, en ramales de hasta 4 metros de longitud y sin protección superficial. s/CTE-HS-4. Medido según modelaje en Revit.

| Código | Ud | Descripción | Rendimiento | Precio | Importe |
|---|---|---|---|---|---|
| O01OB170 | h. | Oficial 1ª fontanero calefactor | 0.128 | 18.5 | 2.37 |
| P17LT080 | m | Tubo polipropil. SDR-6 75x12,5 (material) | 1 | 15.67028027714 | 15.67 |
| P17LP080 | ud | Codo 90º polipropileno 75 mm. (material) | 0.3 | 6.8501225206386 | 2.06 |
| P17LP240 | ud | Manguito polipropileno 75 mm. (material) | 0.1 | 5.850104634414 | 0.59 |
| %0050 | % | Medios auxiliares | 0.5 % | 20.69 | 0.10 |
| %PM01 | % | Pequeño material | 0.5 % | 20.79 | 0.10 |
|  |  | Total |  |  | 20.89 |

Claves: caliente, colocación, interior, pieza, protección, frío, agua, superficie, sanitario, tubería, especial, ramal, polipropileno, diámetro

| Medición | Uds. | Largo | Parcial |
|---|---|---|---|
| AF |  |  |  |
| FLEXOR 5 | 2 | 10 | 20.00 |
| Subtotal |  |  | 20.00 |
| Total |  |  | 20 |

**E10AKE080** m. COQ.ELAST. D=22; E=9 MM. AUTOAD. (18/11/2020)
745 m. × 4.13 (4.26 con costes indirectos) = 3173.70
Aislamiento térmico para tuberías realizado con coquilla flexible de espuma elastomérica autoadhesiva de 22 mm. de diámetro interior y 9 mm. de espesor, incluso colocación con adhesivo en uniones y medios auxiliares. Medido según modelaje en Revit.

| Código | Ud | Descripción | Rendimiento | Precio | Importe |
|---|---|---|---|---|---|
| P07CE380 | m. | Coq.elastom.autoadh.D=22;e=9mm. (material) | 1.05 | 1.1100198537093 | 1.17 |
| P07CE300 | l. | Adhesivo coquilla elastomérica (material) | 0.02 | 5.1400919351945 | 0.10 |
| O01OB190 | h. | Ayudante fontanero | 0.176 | 16 | 2.82 |
| %0050 | % | Medios auxiliares | 0.5 % | 4.09 | 0.02 |
| %PM01 | % | Pequeño material | 0.5 % | 4.11 | 0.02 |
|  |  | Total |  |  | 4.13 |

Claves: elastomérico, auxiliar, colocación, térmico, interior, calefacción, medio, aislamiento, tubería, climatización, coquilla, flexible, adhesivo, espuma, cobre, diámetro, unión

| Medición | Uds. | Largo | Parcial |
|---|---|---|---|
| AF | 1 | 745 | 745.00 |
| Total |  |  | 745 |

**E10AKE100** m. COQ.ELAST. D=28; E=9 MM. AUTOAD. (18/11/2020)
202 m. × 4.65 (4.79 con costes indirectos) = 967.58
Aislamiento térmico para tuberías realizado con coquilla flexible de espuma elastomérica autoadhesiva de 28 mm. de diámetro interior y 9 mm. de espesor, incluso colocación con adhesivo en uniones y medios auxiliares. Medido según modelaje en Revit.

| Código | Ud | Descripción | Rendimiento | Precio | Importe |
|---|---|---|---|---|---|
| P07CE390 | m. | Coq.elastom.autoadh.D=28;e=9mm. (material) | 1.05 | 1.300023252092 | 1.37 |
| P07CE300 | l. | Adhesivo coquilla elastomérica | 0.02 | 5.1400919351945 | 0.10 |
| O01OB190 | h. | Ayudante fontanero | 0.196 | 16 | 3.14 |
| %0050 | % | Medios auxiliares | 0.5 % | 4.61 | 0.02 |
| %PM01 | % | Pequeño material | 0.5 % | 4.63 | 0.02 |
|  |  | Total |  |  | 4.65 |

Claves: elastomérico, auxiliar, colocación, térmico, interior, calefacción, medio, aislamiento, tubería, climatización, coquilla, flexible, adhesivo, espuma, cobre, diámetro, unión

| Medición | Uds. | Largo | Parcial |
|---|---|---|---|
| AF | 1 | 202 | 202.00 |
| Total |  |  | 202 |

**E10AKE120** m. COQ.ELAST. D=35; E=9 MM. AUTOAD. (18/11/2020)
121 m. × 5.4 (5.57 con costes indirectos) = 673.97
Aislamiento térmico para tuberías realizado con coquilla flexible de espuma elastomérica autoadhesiva de 35 mm. de diámetro interior y 9 mm. de espesor, incluso colocación con adhesivo en uniones y medios auxiliares. Medido según modelaje en Revit.

| Código | Ud | Descripción | Rendimiento | Precio | Importe |
|---|---|---|---|---|---|
| P07CE400 | m. | Coq.elastom.autoadh.D=35;e=9mm. (material) | 1.05 | 1.5900284390971 | 1.67 |
| P07CE300 | l. | Adhesivo coquilla elastomérica | 0.04 | 5.1400919351945 | 0.21 |
| O01OB190 | h. | Ayudante fontanero | 0.216 | 16 | 3.46 |
| %0050 | % | Medios auxiliares | 0.5 % | 5.34 | 0.03 |
| %PM01 | % | Pequeño material | 0.5 % | 5.37 | 0.03 |
|  |  | Total |  |  | 5.4 |

Claves: elastomérico, auxiliar, colocación, térmico, interior, calefacción, medio, aislamiento, tubería, climatización, coquilla, flexible, adhesivo, espuma, cobre, diámetro, unión

| Medición | Uds. | Largo | Parcial |
|---|---|---|---|
| AF | 1 | 121 | 121.00 |
| Total |  |  | 121 |

**E10AKE135** m. COQ.ELAST. D=42; E=9 MM. AUTOAD. (18/11/2020)
101 m. × 6.13 (6.32 con costes indirectos) = 638.32
Aislamiento térmico para tuberías realizado con coquilla flexible de espuma elastomérica autoadhesiva de 42 mm. de diámetro interior y 9 mm. de espesor, incluso colocación con adhesivo en uniones y medios auxiliares. Medido según modelaje en Revit.

| Código | Ud | Descripción | Rendimiento | Precio | Importe |
|---|---|---|---|---|---|
| P07CE410 | m. | Coq.elastom.autoadh.D=42;e=9mm. (material) | 1.05 | 1.9800354147247 | 2.08 |
| P07CE300 | l. | Adhesivo coquilla elastomérica | 0.04 | 5.1400919351945 | 0.21 |
| O01OB190 | h. | Ayudante fontanero | 0.236 | 16 | 3.78 |
| %0050 | % | Medios auxiliares | 0.5 % | 6.07 | 0.03 |
| %PM01 | % | Pequeño material | 0.5 % | 6.10 | 0.03 |
|  |  | Total |  |  | 6.13 |

Claves: elastomérico, auxiliar, colocación, térmico, interior, calefacción, medio, aislamiento, tubería, climatización, coquilla, flexible, adhesivo, espuma, cobre, diámetro, unión

| Medición | Uds. | Largo | Parcial |
|---|---|---|---|
| AF | 1 | 101 | 101.00 |
| Total |  |  | 101 |

**E10AKE150** m. COQ.ELAST. D=2" E=9 MM. AUTOAD. (18/11/2020)
398 m. × 8.08 (8.33 con costes indirectos) = 3315.34
Aislamiento térmico para tuberías realizado con coquilla flexible de espuma elastomérica de diámetro interior (2") y 9 mm. de espesor, incluso colocación con adhesivo en uniones y medios auxiliares. Medido según modelaje en Revit.

| Código | Ud | Descripción | Rendimiento | Precio | Importe |
|---|---|---|---|---|---|
| P07CE300 | l. | Adhesivo coquilla elastomérica | 0.04 | 5.1400919351945 | 0.21 |
| P07CE230X | m. | Coq. elastomérica D=2" e=9 (material) | 1.05 | 3.1500563416075 | 3.31 |
| O01OB190 | h. | Ayudante fontanero | 0.28 | 16 | 4.48 |
| %0050 | % | Medios auxiliares | 0.5 % | 8.00 | 0.04 |
| %PM01 | % | Pequeño material | 0.5 % | 8.04 | 0.04 |
|  |  | Total |  |  | 8.08 |

Claves: elastomérico, auxiliar, colocación, térmico, interior, calefacción, medio, aislamiento, tubería, coquilla, flexible, adhesivo, acero, espuma, diámetro, unión

| Medición | Uds. | Largo | Parcial |
|---|---|---|---|
| AF | 1 | 398 | 398.00 |
| Total |  |  | 398 |

**E10AKE160** m. COQ.ELAST. D=2 1/2" E=9 MM. AUTOAD. (18/11/2020)
267 m. × 9.34 (9.63 con costes indirectos) = 2571.21
Aislamiento térmico para tuberías realizado con coquilla flexible de espuma elastomérica de diámetro interior (2 1/2") y 9 mm. de espesor, incluso colocación con adhesivo en uniones y medios auxiliares. Medido según modelaje en Revit.

| Código | Ud | Descripción | Rendimiento | Precio | Importe |
|---|---|---|---|---|---|
| P07CE240 | m. | Coq. elastomérica D=2 1/2" e=9 (material) | 1.05 | 4.1400740489699 | 4.35 |
| P07CE300 | l. | Adhesivo coquilla elastomérica | 0.04 | 5.1400919351945 | 0.21 |
| O01OB190 | h. | Ayudante fontanero | 0.299 | 16 | 4.78 |
|  |  | Total |  |  | 9.34 |

Claves: elastomérico, auxiliar, colocación, térmico, interior, calefacción, medio, aislamiento, tubería, coquilla, flexible, adhesivo, acero, espuma, diámetro, unión

| Medición | Uds. | Largo | Parcial |
|---|---|---|---|
| AF | 1 | 267 | 267.00 |
| Total |  |  | 267 |

**E10AKE170** m. COQ.ELAST. D=3" E=9 MM. AUTOAD. (18/11/2020)
20 m. × 10.47 (10.79 con costes indirectos) = 215.80
Aislamiento térmico para tuberías realizado con coquilla flexible de espuma elastomérica de diámetro interior (3") y 9 mm. de espesor, incluso colocación con adhesivo en uniones y medios auxiliares. Medido según modelaje en Revit.

| Código | Ud | Descripción | Rendimiento | Precio | Importe |
|---|---|---|---|---|---|
| P07CE250 | m. | Coq. elastomérica D=3" e=9 (material) | 1.05 | 4.9100878213628 | 5.16 |
| P07CE300 | l. | Adhesivo coquilla elastomérica | 0.04 | 5.1400919351945 | 0.21 |
| O01OB190 | h. | Ayudante fontanero | 0.319 | 16 | 5.10 |
|  |  | Total |  |  | 10.47 |

Claves: elastomérico, auxiliar, colocación, térmico, interior, calefacción, medio, aislamiento, tubería, coquilla, flexible, adhesivo, acero, espuma, diámetro, unión

| Medición | Uds. | Largo | Parcial |
|---|---|---|---|
| AF | 1 | 20 | 20.00 |
| Total |  |  | 20 |

**E10AKE3201** m COQUILLA ELASTOMÉRICA D=22 MM E=30 MM (18/11/2020)
1149 m × 9.4 (9.69 con costes indirectos) = 11133.81
Aislamiento térmico para tuberías de 42 mm de diámetro exterior máximo en instalaciones hidrosanitarias y de calefacción realizado con coquilla flexible de espuma elastomérica de 30 mm de espesor con protección antimicrobiana, incluso colocación con adhesivo en uniones y medios auxiliares. Cumple RITE. Medido según modelaje en Revit.

| Código | Ud | Descripción | Rendimiento | Precio | Importe |
|---|---|---|---|---|---|
| O01OA050 | h | Ayudante | 0.239 | 16 | 3.82 |
| P07CE300 | l. | Adhesivo coquilla elastomérica | 0.02 | 5.1400919351945 | 0.10 |
| P07CE6801 | m | Coquilla elastomérica D=22 mm e=30 mm (material) | 1.05 | 5.2200933660925 | 5.48 |
|  |  | Total |  |  | 9.4 |

Claves: elastomérico, auxiliar, colocación, térmico, calefacción, protección, medio, exterior, aislamiento, tubería, coquilla, flexible, adhesivo, espuma, máximo, diámetro, unión

| Medición | Uds. | Largo | Parcial |
|---|---|---|---|
| ACS | 1 | 645 | 645.00 |
| RACS | 1 | 504 | 504.00 |
| Subtotal |  |  | 1149.00 |
| Total |  |  | 1149 |

**E10AKE3202** m COQUILLA ELASTOMÉRICA D=28 MM E=30 MM (18/11/2020)
115 m × 11.07 (11.41 con costes indirectos) = 1312.15
Aislamiento térmico para tuberías de 42 mm de diámetro exterior máximo en instalaciones hidrosanitarias y de calefacción realizado con coquilla flexible de espuma elastomérica de 30 mm de espesor con protección antimicrobiana, incluso colocación con adhesivo en uniones y medios auxiliares. Cumple RITE. Medido según modelaje en Revit.

| Código | Ud | Descripción | Rendimiento | Precio | Importe |
|---|---|---|---|---|---|
| O01OA050 | h | Ayudante | 0.239 | 16 | 3.82 |
| P07CE300 | l. | Adhesivo coquilla elastomérica | 0.02 | 5.1400919351945 | 0.10 |
| P07CE6802 | m | Coquilla elastomérica D=28 mm e=30 mm (material) | 1.05 | 6.8101218051896 | 7.15 |
|  |  | Total |  |  | 11.07 |

Claves: elastomérico, auxiliar, colocación, térmico, calefacción, protección, medio, exterior, aislamiento, tubería, coquilla, flexible, adhesivo, espuma, máximo, diámetro, unión

| Medición | Uds. | Largo | Parcial |
|---|---|---|---|
| ACS | 1 | 115 | 115.00 |
| Total |  |  | 115 |

**E10AKE3203** m COQUILLA ELASTOMÉRICA D=35 MM E=30 MM (18/11/2020)
86 m × 11.63 (11.99 con costes indirectos) = 1031.14
Aislamiento térmico para tuberías de 42 mm de diámetro exterior máximo en instalaciones hidrosanitarias y de calefacción realizado con coquilla flexible de espuma elastomérica de 30 mm de espesor con protección antimicrobiana, incluso colocación con adhesivo en uniones y medios auxiliares. Cumple RITE. Medido según modelaje en Revit.

| Código | Ud | Descripción | Rendimiento | Precio | Importe |
|---|---|---|---|---|---|
| O01OA050 | h | Ayudante | 0.239 | 16 | 3.82 |
| P07CE300 | l. | Adhesivo coquilla elastomérica | 0.02 | 5.1400919351945 | 0.10 |
| P07CE6803 | m | Coquilla elastomérica D=35 mm e=30 mm (material) | 1.05 | 7.3401312848886 | 7.71 |
|  |  | Total |  |  | 11.63 |

Claves: elastomérico, auxiliar, colocación, térmico, calefacción, protección, medio, exterior, aislamiento, tubería, coquilla, flexible, adhesivo, espuma, máximo, diámetro, unión

| Medición | Uds. | Largo | Ancho | Parcial |
|---|---|---|---|---|
| ACS | 1 | 1 | 86 | 86.00 |
| Total |  |  |  | 86 |

**E10AKE3204** m COQUILLA ELASTOMÉRICA D=42 MM E=30 MM (18/11/2020)
40 m × 13.4 (13.81 con costes indirectos) = 552.40
Aislamiento térmico para tuberías de 42 mm de diámetro exterior máximo en instalaciones hidrosanitarias y de calefacción realizado con coquilla flexible de espuma elastomérica de 30 mm de espesor con protección antimicrobiana, incluso colocación con adhesivo en uniones y medios auxiliares. Cumple RITE.Medido según modelaje en Revit.

| Código | Ud | Descripción | Rendimiento | Precio | Importe |
|---|---|---|---|---|---|
| O01OA050 | h | Ayudante | 0.239 | 16 | 3.82 |
| P07CE300 | l. | Adhesivo coquilla elastomérica | 0.02 | 5.1400919351945 | 0.10 |
| P07CE6804 | m | Coquilla elastomérica D=42 mm e=30 mm (material) | 1.05 | 9.0301615126082 | 9.48 |
|  |  | Total |  |  | 13.4 |

Claves: elastomérico, auxiliar, colocación, térmico, calefacción, protección, medio, exterior, aislamiento, tubería, coquilla, flexible, adhesivo, espuma, máximo, diámetro, unión

| Medición | Uds. | Largo | Parcial |
|---|---|---|---|
| ACS | 1 | 40 | 40.00 |
| Total |  |  | 40 |

**E20VF100** ud VÁLVULA DE ESFERA PVC ROSCAR 1/2" (18/11/2020)
44 ud × 7.26 (7.48 con costes indirectos) = 329.12
Suministro y colocación de válvula de corte por esfera PVC de 1/2" colocada mediante unión roscada, totalmente equipada, instalada y funcionando. s/CTE-HS-4. Medido según modelaje en Revit.

| Código | Ud | Descripción | Rendimiento | Precio | Importe |
|---|---|---|---|---|---|
| O01OB170 | h. | Oficial 1ª fontanero calefactor | 0.2 | 18.5 | 3.70 |
| P17XE100 | ud | Válvula esfera PVC PN-10 roscar 1/2" (material) | 1 | 3.5600636749596 | 3.56 |
|  |  | Total |  |  | 7.26 |

Claves: equipo, colocación, esfera, suministro, válvula, corte, unión, rosca, PVC

**E20VF110** ud VÁLVULA DE ESFERA PVC ROSCAR 3/4" (18/11/2020)
21 ud × 7.8 (8.04 con costes indirectos) = 168.84
Suministro y colocación de válvula de corte por esfera PVC de 3/4" colocada mediante unión roscada, totalmente equipada, instalada y funcionando. s/CTE-HS-4. Medido según modelaje en Revit.

| Código | Ud | Descripción | Rendimiento | Precio | Importe |
|---|---|---|---|---|---|
| O01OB170 | h. | Oficial 1ª fontanero calefactor | 0.2 | 18.5 | 3.70 |
| P17XE110 | ud | Válvula esfera PVC PN-10 roscar 3/4" (material) | 1 | 4.1000733335209 | 4.10 |
|  |  | Total |  |  | 7.8 |

Claves: equipo, colocación, esfera, suministro, válvula, corte, unión, rosca, PVC

**E20VF120** ud VÁLVULA DE ESFERA PVC ROSCAR 1" (18/11/2020)
4 ud × 9.95 (10.26 con costes indirectos) = 41.04
Suministro y colocación de válvula de corte por esfera PVC de 1" colocada mediante unión roscada, totalmente equipada, instalada y funcionando. s/CTE-HS-4. Medido según modelaje en Revit.

| Código | Ud | Descripción | Rendimiento | Precio | Importe |
|---|---|---|---|---|---|
| O01OB170 | h. | Oficial 1ª fontanero calefactor | 0.239 | 18.5 | 4.42 |
| P17XE120 | ud | Válvula esfera PVC PN-10 roscar 1" (material) | 1 | 5.5300989108221 | 5.53 |
|  |  | Total |  |  | 9.95 |

Claves: equipo, colocación, esfera, suministro, válvula, corte, unión, rosca, PVC

**E20VF130** ud VÁLVULA DE ESFERA PVC ROSCAR 1 1/4" (18/11/2020)
4 ud × 12.35 (12.73 con costes indirectos) = 50.92
Suministro y colocación de válvula de corte por esfera PVC de 1 1/4" colocada mediante unión roscada, totalmente equipada, instalada y funcionando. s/CTE-HS-4. Medido según modelaje en Revit.

| Código | Ud | Descripción | Rendimiento | Precio | Importe |
|---|---|---|---|---|---|
| O01OB170 | h. | Oficial 1ª fontanero calefactor | 0.319 | 18.5 | 5.90 |
| P17XE130 | ud | Válvula esfera PVC PN-10 roscar 1 1/4" (material) | 1 | 6.4501153661487 | 6.45 |
|  |  | Total |  |  | 12.35 |

Claves: equipo, colocación, esfera, suministro, válvula, corte, unión, rosca, PVC

**E20VF140** ud VÁLVULA DE ESFERA PVC ROSCAR 1 1/2" (18/11/2020)
5 ud × 14.58 (15.03 con costes indirectos) = 75.15
Suministro y colocación de válvula de corte por esfera PVC de 1 1/2" colocada mediante unión roscada, totalmente equipada, instalada y funcionando. s/CTE-HS-4. Medido según modelaje en Revit.

| Código | Ud | Descripción | Rendimiento | Precio | Importe |
|---|---|---|---|---|---|
| O01OB170 | h. | Oficial 1ª fontanero calefactor | 0.319 | 18.5 | 5.90 |
| P17XE140 | ud | Válvula esfera PVC PN-10 roscar 1 1/2" (material) | 1 | 8.6801552524296 | 8.68 |
|  |  | Total |  |  | 14.58 |

Claves: equipo, colocación, esfera, suministro, válvula, corte, unión, rosca, PVC

**E20VFP070** u VÁLVULA DE ESFERA PVC PN10 2" (15/03/2016)
2 u × 35.23 (36.32 con costes indirectos) = 72.64
Válvula de esfera de PVC, de diámetro 2", PN-10. Totalmente instalada, probada y funcionando, i/ p.p. de pequeño material y mediosauxiliares. Conforme a CTE DB HS-4. Medido según modelaje en Revit.

| Código | Ud | Descripción | Rendimiento | Precio | Importe |
|---|---|---|---|---|---|
| O01OB170 | h. | Oficial 1ª fontanero calefactor | 0.519 | 18.5 | 9.60 |
| P17XEP060 | u | Válvula esfera PVC PN-10 roscar 2" (material) | 1 | 24.940446082442 | 24.94 |
| %PM0200 | % | Pequeño Material | 2 % | 34.54 | 0.69 |
|  |  | Total |  |  | 35.23 |

Claves: esfera, material, válvula, diámetro, PVC

**FXGHFXGHZHG** ud VALVULERIA BASE MONTANTE (18/11/2020)
2 ud × 86.33 (88.99 con costes indirectos) = 177.98
Suministro y colocación de valvulería asociada a base de montante de fonanería DN 32, formada por: válvula anti-retorno, llave de corte y grifo de vaciaso. Totalmente equipada, instalada y funcionando.

| Código | Ud | Descripción | Rendimiento | Precio | Importe |
|---|---|---|---|---|---|
| O01OB170 | h. | Oficial 1ª fontanero calefactor | 0.478 | 18.5 | 8.84 |
| P17XEP030 | u | Válvula esfera PVC PN-10 roscar 1" (material) | 1 | 12.960231805471 | 12.96 |
| P17XRL140 | u | Válvula retención latón roscar 2 1/2" (material) | 1 | 52.390937059307 | 52.39 |
| P17XW040 | u | Grifo normal de pared 1/2" (material) | 1 | 12.140217138767 | 12.14 |
|  |  | Total |  |  | 86.33 |

**E20VF1DE** ud DEPOSITOS PARA FLUXORES 60 L (18/11/2020)
14 ud × 58.56 (60.36 con costes indirectos) = 845.04
Suministro y colocaci?n de Dep?sito de agua fr?a para instalaci?n de fluxometros de 60 litros,,incluso llaves de corte y material necesario para su montaje, totalmente equipada, instalada y funcionando. s/CTE-HS-4.

| Código | Ud | Descripción | Rendimiento | Precio | Importe |
|---|---|---|---|---|---|
| O01OB170 | h. | Oficial 1ª fontanero calefactor | 0.469 | 18.5 | 8.68 |
| P25GB87236 |  | DEP 60L FLUXOR (material) | 1 | 49.880892164884 | 49.88 |
|  |  | Total |  |  | 58.56 |

Claves: equipo, colocación, esfera, suministro, válvula, corte, unión, rosca, PVC

#### 345YH34H FILTRADO LAMINA AGUA (18/11/2020)
Importe: 1083.09

**FGGWRG** ud FILTRO GREEN RESET 25 (18/11/2020)
1 ud × 1050.73 (1083.09 con costes indirectos) = 1083.09
Suministro y colocación de filtro Green Reset 25 , con capacidad para 8.000 litros de agua, dotado de tapa, y sistema de regulación de llenado, flotador de latón y boya de cobre , válvula antiretorno y dos válvulas de esfera , montado y nivelado i/ p.p. piezas especiales y accesorios, instalado y funcionando, y sin incluir la tubería de abastecimiento.

| Código | Ud | Descripción | Rendimiento | Precio | Importe |
|---|---|---|---|---|---|
| O01OA030 | h. | Oficial primera | 1.087 | 18.5 | 20.11 |
| O01OB170 | h. | Oficial 1ª fontanero calefactor | 1.087 | 18.5 | 20.11 |
| 224653G4532G | ud | Filttro y accesorios (material) | 1 | 1000.0778872978 | 1000.08 |
| %0050 | % | Medios auxiliares | 0.5 % | 1040.30 | 5.20 |
| %PM01 | % | Pequeño material | 0.5 % | 1045.50 | 5.23 |
|  |  | Total |  |  | 1050.73 |

Claves: cilindro, boya, colocación, montaje, pieza, latón, abastecer, refuerzo, agua, accesorio, poliéster, tapa, tubería, fibra, regulación, especial, esfera, suministro, flotador, depósito, válvula, cobre, vidrio, nivel

### 15.02 SANEAMIENTO (15/03/2016)
Importe: 40179.7
Con objeto de alcanzar 3 Puntos en el Requisito CONT 3 del esquema Nueva Construcción del certificado medioambiental BREEAM ES, toda el agua recogida en las zonas con riesgo alto de contaminación o vertido de sustancias como carburantes o aceites deberá parsar por un separador de grasas antes de su vertido a la red.
Relación comercial: ADMON: Conselleria, 39352.96, Alicante, 40046.87, Andalucía, 40101.21, Aragón, 40429.64, Asturias, 41021.18, Baleares, 39830.56, Canarias, 39619.14, Cantabria, 39927.24, Castellón, 39882.13, Castilla - La Manc, 39534.74, Castilla y León, 39944.31, Cataluña, 40713.15, Comunitat Valencia, 39975.49, Extremadura, 39529.06, Galicia, 39889.14, Madrid (Comunidad, 40962.94, Murcia (Región), 39873.28, Navarra (Comunidad, 40718.52, País Vasco, 41285.83, Rioja, La, 40335.85, Valencia, 39931.76

#### 15.02.01 ACOMETIDA (18/11/2020)
Importe: 2188.8
Relación comercial: ADMON: Conselleria, 2168.15, Alicante, 2209.81, Andalucía, 2201.42, Aragón, 2213.16, Asturias, 2234.3, Baleares, 2191.55, Canarias, 2184.16, Cantabria, 2195.25, Castellón, 2184.69, Castilla - La Manc, 2181.05, Castilla y León, 2195.7, Cataluña, 2223.23, Comunitat Valencia, 2197.01, Extremadura, 2180.74, Galicia, 2193.73, Madrid (Comunidad, 2232.18, Murcia (Región), 2192.99, Navarra (Comunidad, 2223.64, País Vasco, 2243.77, Rioja, La, 2197.65, Valencia, 2189.57

**7.4.3.2** ud CONEXIÓN A RED GENERAL DE SANEAMIENTO (18/11/2020)
1 ud × 597.73 (616.14 con costes indirectos) = 616.14
Suministro y montaje de la conexión de acometida a la red general de saneamiento del municipio, para dos acometidas separativas (pluviales y fecales) a través de pozo de resalto (incluido). Incluso comprobación del buen estado de la acometida existente, trabajos de conexión, rotura del pozo de registro desde el exterior con martillo compresor hasta su completa perforación, acoplamiento y recibido del tubo de acometida, empalme con junta flexible, repaso y bruñido con mortero de cemento en el interior del pozo, sellado, pruebas de estanqueidad, reposición de elementos en caso de roturas o de aquellos que se encuentren deteriorados en el tramo de acometida existente. Se incluye en la unidad la reposición de calzada que pueda sufrir daños mediante la ejecución de firme formado por capa de 20cm de zahorra artificial, 20cm de hormigón HM-20/P/20/I y capa de rodadura de mezclas bituminosas en caliente tipo hormigón bituminoso AC16 surf S.. Totalmente montada, conexionada, comprobada y terminada la vía pública.

| Código | Ud | Descripción | Rendimiento | Precio |
|---|---|---|---|---|
| O01OA040 | h | Oficial segunda | 2.393 | 17.5 |
| O01OA060 | h | Peón especializado | 3.988 | 15.5 |
| M06CP010 | h | Compresor portátil diesel 10 m3/min 12 bar | 2.393 | 16.170289220252 |
| M06MI010 | h | Martillo manual picador neumático 9 kg | 3.988 | 2.0900373822094 |
| M11HC050 | m | Corte c/sierra disco hormig.viejo (maquinaria) | 2.393 | 5.6101003417201 |
| P01HM020 | m3 | Hormigón HM-20/P/40/I central (material) | 3 | 52.390937059307 |
| P01MC040 | m3 | Mortero cemento gris CEM-II/B-M 32,5 M-5 (material) | 5 | 54.100967644751 |
| %0050 | % | Medios auxiliares | 0.5 % |  |
| %PM01 | % | Pequeño material | 0.5 % |  |

Relación comercial: ADMON: Conselleria, 584.5, Alicante, 611.27, Andalucía, 605.89, Aragón, 613.46, Asturias, 627.05, Baleares, 599.53, Canarias, 594.78, Cantabria, 601.92, Castellón, 595.02, Castilla - La Manc, 592.77, Castilla y León, 602.21, Cataluña, 619.92, Comunitat Valencia, 603.05, Extremadura, 592.57, Galicia, 600.94, Madrid (Comunidad, 625.69, Murcia (Región), 600.46, Navarra (Comunidad, 620.19, País Vasco, 633.15, Rioja, La, 604.24, Valencia, 598.29

**U07C015** u ACOMETIDA RED GENERAL SANEAMIENTO PVC D=200 MM (18/11/2020)
1 u × 1371.45 (1413.69 con costes indirectos) = 1413.69
Acometida domiciliaria de saneamiento a la red general municipal, hasta una distancia máxima de 8 m, formada por: corte de pavimento por medio de sierra de disco, rotura del pavimento con martillo picador, excavación mecánica de zanjas de saneamiento en terrenos de consistencia dura, rotura, conexión y reparación del colector existente, colocación de tubería de PVC corrugado de 20,0cm de diámetro interior, tapado posterior de la acometida y reposición del pavimento con hormigón en masa HM-20/P/40/I, sin incluir formación del pozo en el punto de acometida y con p.p. de medios auxiliares.

| Código | Ud | Descripción | Rendimiento | Precio |
|---|---|---|---|---|
| O01OA040 | h | Oficial segunda | 1.595 | 17.5 |
| O01OA060 | h | Peón especializado | 1.595 | 15.5 |
| M06CP010 | h | Compresor portátil diesel 10 m3/min 12 bar | 1.595 | 16.170289220252 |
| M06MI010 | h | Martillo manual picador neumático 9 kg | 1.595 | 2.0900373822094 |
| M11HC050 | m | Corte c/sierra disco hormig.viejo | 15.951 | 5.6101003417201 |
| E02ZMA060 | m3 | EXCAVACIÓN ZANJA SANEAMIENTO A MÁQUINA TERRENO DURO C/RELLENO Y (18/11/2020) | 14 | 17.94 |
| P02TVC030 | m | Tubo PVC corrugado doble junta elástica SN8 DN 200 mm (material) | 12 | 28.100502602912 |
| E02SZ070 | m3 | RELL/COMP.ZANJA C/RANA S/APOR. (18/11/2020) | 10 | 17.57 |
| P01HM020 | m3 | Hormigón HM-20/P/40/I central | 6 | 52.390937059307 |
| P01MC040 | m3 | Mortero cemento gris CEM-II/B-M 32,5 M-5 | 2 | 54.100967644751 |
| %0050 | % | Medios auxiliares | 0.5 % |  |
| %PM01 | % | Pequeño material | 0.5 % |  |

Claves: pavimentación, rotura, auxiliar, colector, mecánico, colocación, acometida, interior, sierra, martillo, pozo, hormigón, terreno, medio, reparación, punto, zanja, corrugado, duro, red, tapa, tubería, disco, consistencia, máximo, picar, masa, corte, diámetro, saneamiento, PVC, excavación, conexión
Relación comercial: ADMON: Conselleria, 1364.65, Alicante, 1378.29, Andalucía, 1375.53, Aragón, 1379.36, Asturias, 1386.27, Baleares, 1372.31, Canarias, 1369.9, Cantabria, 1373.52, Castellón, 1370.17, Castilla - La Manc, 1368.89, Castilla y León, 1373.66, Cataluña, 1382.66, Comunitat Valencia, 1374.1, Extremadura, 1368.79, Galicia, 1373.02, Madrid (Comunidad, 1385.57, Murcia (Región), 1372.79, Navarra (Comunidad, 1382.79, País Vasco, 1389.36, Rioja, La, 1373.53, Valencia, 1371.63

**7.11.8.7F1.1** ud VÁLVULA RETENCIÓN PVC Ø=200 MM (18/11/2020)
1 ud × 154.22 (158.97 con costes indirectos) = 158.97
Suministro e instalación de dos válvulas de retención de PVC de ADEQUA o equivalente, para instalaciones de evacuación de agua de diámetro nominal 200 mm. Incluso elementos de montaje y p/p de accesorios necesarios para su correcto funcionamiento. Totalmente montada, conexionada y comprobada.

| Código | Ud | Descripción | Rendimiento | Precio | Importe |
|---|---|---|---|---|---|
| 22563 | UD | VALVULA ANTIRETORNO D 200 (material) | 1 | 115.80207122481 | 115.80 |
| O01OA030 | h. | Oficial primera | 1.994 | 18.5 | 36.89 |
| %0050 | % | Medios auxiliares | 0.5 % | 152.69 | 0.76 |
| %PM01 | % | Pequeño material | 0.5 % | 153.45 | 0.77 |
|  |  | Total |  |  | 154.22 |

#### SA13B ARQUETAS Y POZOS (18/11/2020)
Importe: 7212.86
Con objeto de alcanzar 3 Puntos en el Requisito CONT 3 del esquema Nueva Construcción del certificado medioambiental BREEAM ES, toda el agua recogida en las zonas con riesgo alto de contaminación o vertido de sustancias como carburantes o aceites deberá parsar por un separador de grasas antes de su vertido a la red.
Relación comercial: ADMON: Conselleria, 7053.65, Alicante, 7386.34, Andalucía, 7320.96, Aragón, 7416.21, Asturias, 7587.98, Baleares, 7240.15, Canarias, 7180.49, Cantabria, 7270.39, Castellón, 7171.04, Castilla - La Manc, 7154.77, Castilla y León, 7273.73, Cataluña, 7497.71, Comunitat Valencia, 7284.04, Extremadura, 7152.29, Galicia, 7257.88, Madrid (Comunidad, 7571.05, Murcia (Región), 7251.8, Navarra (Comunidad, 7501.04, País Vasco, 7665.5, Rioja, La, 7391.43, Valencia, 7228.17

**E03ALP0201** u ARQUETA LADRILLO DE PASO 50X50 CM (18/11/2020)
10 u × 76.06 (78.4 con costes indirectos) = 784.00
Arqueta enterrada no registrable, de 50x50 cm de medidas interiores, construida con fábrica de ladrillo macizo tosco de 1/2 pie de espesor, recibido con mortero de cemento M-5, colocado sobre solera de hormigón en masa HM-20/P/40/I de 10 cm de espesor, enfoscada y bruñida por el interior con mortero de cemento CSIV-W2 redondeando ángulos, y cerrada superiormente con un tablero de rasillones machihembrados y losa de hormigón HM-20/P/20/I ligeramente armada con mallazo, terminada y sellada con mortero de cemento y con p.p. de medios auxiliares, sin incluir la excavación, ni el relleno perimetral posterior, s/ CTE-HS-5, UNE-EN 998-1:2010 y UNE-EN 998-2:2012.

| Código | Ud | Descripción | Rendimiento | Precio | Importe |
|---|---|---|---|---|---|
| O01OA030 | h. | Oficial primera | 2.393 | 18.5 | 44.27 |
| O01OA060 | h | Peón especializado | 1.436 | 15.5 | 22.26 |
| P01HM020 | m3 | Hormigón HM-20/P/40/I central | 0.02 | 52.390937059307 | 1.05 |
| P01LT040 | mud | Ladrillo perforado tosco 24x11,5x7 cm. | 0.07 | 49.15087910794 | 3.44 |
| P01MC040 | m3 | Mortero cemento gris CEM-II/B-M 32,5 M-5 | 0.02 | 54.100967644751 | 1.08 |
| P04RR070 | kg | Mortero revoco CSIV-W2 (material) | 1.8 | 0.6400114471838 | 1.15 |
| P01LG160 | u | Rasillón cerámico machihembrado 100x25x4 cm (material) | 2.5 | 0.5500098374235 | 1.38 |
| P03AM070 | m2 | Malla 15x30x5 1,564 kg/m2 (material) | 0.3 | 0.530009479699 | 0.16 |
| P01HM010 | m3 | Hormigón HM-20/P/20/I central | 0.01 | 51.450920246256 | 0.51 |
| %0050 | % | Medios auxiliares | 0.5 % | 75.30 | 0.38 |
| %PM01 | % | Pequeño material | 0.5 % | 75.68 | 0.38 |
|  |  | Total |  |  | 76.06 |

Claves: enfoscado, auxiliar, losa, rasillón, colocación, solera, ladrillo, interior, ángulo, tosco, fábrica, mortero, arqueta, hormigón, paso, medio, pie, mallazo, relleno, cerrajería, perímetro, bruñido, terminación, ligero, armadura, masa, unión, construcción, cemento, registro, tablero, excavación, macizo, sellador
Relación comercial: ADMON: Conselleria, 73.34, Alicante, 79.01, Andalucía, 77.9, Aragón, 79.52, Asturias, 82.45, Baleares, 76.52, Canarias, 75.5, Cantabria, 77.03, Castellón, 75.34, Castilla - La Manc, 75.06, Castilla y León, 77.09, Cataluña, 80.91, Comunitat Valencia, 77.26, Extremadura, 75.02, Galicia, 76.82, Madrid (Comunidad, 82.16, Murcia (Región), 76.72, Navarra (Comunidad, 80.97, País Vasco, 83.77, Rioja, La, 79.09, Valencia, 76.32

| Medición | Uds. | Parcial |
|---|---|---|
| SOTANO 2 | 10 | 10.00 |
| Total |  | 10 |

**E03ALU0201** u ARQUETA LADRILLO SUMIDERO 60X60 CM (18/11/2020)
11 u × 116.82 (120.42 con costes indirectos) = 1324.62
Arqueta sumidero de 60x60 cm de sección útil, construida con fábrica de ladrillo macizo tosco de 1/2 pie de espesor, recibido con mortero de cemento M-5, colocado sobre solera de hormigón en masa HM-20/P/40/I de 10 cm de espesor, enfoscada y bruñida por el interior con mortero de cemento CSIV-W2 redondeando ángulos, e incluso con rejilla plana desmontable de fundición dúctil y cerco de perfil L, terminada y con p.p. de medios auxiliares, sin incluir la excavación, ni el relleno perimetral posterior, s/ CTE-HS-5, UNE-EN 998-1:2010 y UNE-EN 998-2:2012.

| Código | Ud | Descripción | Rendimiento | Precio | Importe |
|---|---|---|---|---|---|
| O01OA030 | h. | Oficial primera | 1.404 | 18.5 | 25.97 |
| O01OA060 | h | Peón especializado | 0.702 | 15.5 | 10.88 |
| P01HM020 | m3 | Hormigón HM-20/P/40/I central | 0.065 | 52.390937059307 | 3.41 |
| P01LT040 | mud | Ladrillo perforado tosco 24x11,5x7 cm. | 0.065 | 49.15087910794 | 3.19 |
| P01MC040 | m3 | Mortero cemento gris CEM-II/B-M 32,5 M-5 | 0.035 | 54.100967644751 | 1.89 |
| P04RR070 | kg | Mortero revoco CSIV-W2 | 1.3 | 0.6400114471838 | 0.83 |
| P02ECF060 | u | Rejilla transitable fundicíón dúctil s/cerco L=750x400 mm (material) | 1.333 | 50.260898961649 | 67.00 |
| P02CVC400 | u | Codo 87,5º largo PVC DN 110 mm (material) | 1 | 2.4900445366993 | 2.49 |
| %0050 | % | Medios auxiliares | 0.5 % | 115.66 | 0.58 |
| %PM01 | % | Pequeño material | 0.5 % | 116.24 | 0.58 |
|  |  | Total |  |  | 116.82 |

Claves: enfoscado, auxiliar, sifón, colocación, solera, sumidero, ladrillo, interior, ángulo, tosco, fábrica, mortero, arqueta, hormigón, rejilla, medio, pie, relleno, cerco, perímetro, bruñido, sección, plano, terminación, desmontable, masa, fundición, perfil, construcción, cemento, excavación, macizo
Relación comercial: ADMON: Conselleria, 115.49, Alicante, 118.27, Andalucía, 117.72, Aragón, 118.52, Asturias, 119.95, Baleares, 117.05, Canarias, 116.55, Cantabria, 117.3, Castellón, 116.48, Castilla - La Manc, 116.34, Castilla y León, 117.33, Cataluña, 119.19, Comunitat Valencia, 117.41, Extremadura, 116.32, Galicia, 117.19, Madrid (Comunidad, 119.81, Murcia (Región), 117.14, Navarra (Comunidad, 119.22, País Vasco, 120.6, Rioja, La, 118.32, Valencia, 116.95

| Medición | Uds. | Parcial |
|---|---|---|
| SOTANO 2 | 11 | 11.00 |
| Total |  | 11 |

**E03ZLR0301** u POZO LADRILLO REGISTRO D=100 CM H=2,00 M (18/11/2020)
6 u × 508.63 (524.3 con costes indirectos) = 3145.80
Pozo de registro de 100 cm de diámetro interior y de 2 m de profundidad libre, construido con fábrica de ladrillo macizo tosco de 1 pie de espesor, recibido con mortero de cemento M-5, colocado sobre solera de hormigón HA-25/P/40/I de 20 cm de espesor, ligeramente armada con mallazo; enfoscado y bruñido por el interior redondeando ángulos, con mortero de cemento CSIV-W2, incluso con p.p. de recibido de pates, formación de canal en el fondo del pozo y formación de brocal asimétrico en la coronación, para recibir el cerco y la tapa de hierro o fundido o rejilla para transito pesado, terminado con p.p. de medios auxiliares, sin incluir la excavación ni el relleno perimetral posterior, s/ CTE-HS-5, UNE-EN 998-1:2010 y UNE-EN 998-2:2012.

| Código | Ud | Descripción | Rendimiento | Precio | Importe |
|---|---|---|---|---|---|
| O01OA030 | h. | Oficial primera | 12.999 | 18.5 | 240.48 |
| O01OA060 | h | Peón especializado | 6.619 | 15.5 | 102.59 |
| P01HA020 | m3 | Hormigón HA-25/P/40/I central (material) | 0.344 | 53.330953872359 | 18.35 |
| P03AM070 | m2 | Malla 15x30x5 1,564 kg/m2 | 1.81 | 0.530009479699 | 0.96 |
| P01LT040 | mud | Ladrillo perforado tosco 24x11,5x7 cm. | 0.636 | 49.15087910794 | 31.26 |
| P01MC040 | m3 | Mortero cemento gris CEM-II/B-M 32,5 M-5 | 0.609 | 54.100967644751 | 32.95 |
| P04RR070 | kg | Mortero revoco CSIV-W2 | 6.6 | 0.6400114471838 | 4.22 |
| P02EPW010 | u | Pates PP 30x25 (material) | 7 | 3.1000554472963 | 21.70 |
| P02EPT010 | u | Cerco/tapa FD/25Tn D=60 cm (material) | 1 | 51.070913449491 | 51.07 |
| %0050 | % | Medios auxiliares | 0.5 % | 503.58 | 2.52 |
| %PM01 | % | Pequeño material | 0.5 % | 506.10 | 2.53 |
|  |  | Total |  |  | 508.63 |

Claves: enfoscado, auxiliar, fundido, colocación, solera, ladrillo, interior, ángulo, tosco, pozo, fábrica, mortero, hormigón, canal, medio, hierro, pie, mallazo, relleno, cerco, asimétrico, coronación, tapa, perímetro, bruñido, terminación, ligero, armadura, diámetro, construcción, cemento, brocal, registro, excavación, macizo
Relación comercial: ADMON: Conselleria, 496.14, Alicante, 522.28, Andalucía, 517.12, Aragón, 524.61, Asturias, 538.11, Baleares, 510.77, Canarias, 506.1, Cantabria, 513.18, Castellón, 505.35, Castilla - La Manc, 504.09, Castilla y León, 513.44, Cataluña, 531.03, Comunitat Valencia, 514.25, Extremadura, 503.89, Galicia, 512.18, Madrid (Comunidad, 536.78, Murcia (Región), 511.71, Navarra (Comunidad, 531.29, País Vasco, 544.2, Rioja, La, 522.67, Valencia, 509.84

| Medición | Uds. | Parcial |
|---|---|---|
| SOTANO 2 | 6 | 6.00 |
| Total |  | 6 |

**7.11.2.1.1.7** ud SEPARADORA GRASAS CVC-CG 2.000 L (18/11/2020)
1 ud × 206.03 (212.38 con costes indirectos) = 212.38
Suministro e instalación de cámara separadora de prefabricada en material polimetro de la marca Rasan o equivalente. Incluso p/p de accesorios necesarios para su correcta instalación. Totalmente montada, conexionad y comprobada.
Con objeto de alcanzar 3 Puntos en el Requisito CONT 3 del esquema Nueva Construcción del certificado medioambiental BREEAM ES, toda el agua recogida en las zonas con riesgo alto de contaminación o vertido de sustancias como carburantes o aceites deberá parsar por un separador de grasas antes de su vertido a la red.

| Código | Ud | Descripción | Rendimiento | Precio | Importe |
|---|---|---|---|---|---|
| PFFDVEG2 |  | SEPARADORA GRASAS CVC-CG 2.000 L (material) | 1 | 198.58355184648 | 198.58 |
| O01OA030 | h. | Oficial primera | 0.159 | 18.5 | 2.94 |
| O01OA060 | h | Peón especializado | 0.159 | 15.5 | 2.46 |
| %0050 | % | Medios auxiliares | 0.5 % | 203.98 | 1.02 |
| %PM01 | % | Pequeño material | 0.5 % | 205.00 | 1.03 |
|  |  | Total |  |  | 206.03 |

Relación comercial: ADMON: Conselleria, 205.73, Alicante, 206.36, Andalucía, 206.24, Aragón, 206.41, Asturias, 206.74, Baleares, 206.09, Canarias, 205.96, Cantabria, 206.14, Castellón, 205.95, Castilla - La Manc, 205.92, Castilla y León, 206.15, Cataluña, 206.57, Comunitat Valencia, 206.17, Extremadura, 205.91, Galicia, 206.12, Madrid (Comunidad, 206.7, Murcia (Región), 206.11, Navarra (Comunidad, País Vasco, 206.88, Rioja, La, 206.37, Valencia, 206.06

**E03DWED** ud POZO DE BOMBEO PREFABRICADO (18/11/2020)
1 ud × 1237.54 (1275.66 con costes indirectos) = 1275.66
Pozo de bombeo prefabricado en polietileno, marca Rasán o equivalente, registrable de recogida y elevación de aguas fecales por bombeo, diametro 60 cm y 200 cm de altura, y con dos bombas de impulsión de fecales de 0,75 kW, instaladas en el fondo de la arqueta, con un caudal de 12/18 m3/hora, hasta una altura de 6 m, terminada, y con p.p. de medios auxiliares, sin excavación ni relleno posterior, s/ CTE-HS-5, UNE-EN 998-1:2010 y UNE-EN 998-2:2004.

| Código | Ud | Descripción | Rendimiento | Precio | Importe |
|---|---|---|---|---|---|
| O01OA030 | h. | Oficial primera | 9.57 | 18.5 | 177.05 |
| O01OA060 | h | Peón especializado | 11.165 | 15.5 | 173.06 |
| M01DS170 | ud | Bomba impulsión fecales 0,75 kW (maquinaria) | 1.595 | 363.51650182151 | 579.81 |
| P02EAP0706B | ud | Tapa circular PE D=600mm (material) | 1 | 20.060358797666 | 20.06 |
| P02EAV0506B | ud | bomb pe Darq=600 Dtub=200 (material) | 1 | 275.27492354105 | 275.27 |
| %0050 | % | Medios auxiliares | 0.5 % | 1225.25 | 6.13 |
| %PM01 | % | Pequeño material | 0.5 % | 1231.38 | 6.16 |
|  |  | Total |  |  | 1237.54 |

Claves: enfoscado, auxiliar, sifón, solera, ladrillo, interior, tosco, fábrica, mortero, arqueta, hormigón, medio, agua, bomba, pie, mallazo, impulsión, relleno, elevación, tapa, bruñido, terminación, ligero, caudal, armadura, codo, PVC, construcción, cemento, registro, excavación, macizo
Relación comercial: ADMON: Conselleria, 1216.44, Alicante, 1260.53, Andalucía, 1251.86, Aragón, 1264.48, Asturias, 1287.26, Baleares, 1241.14, Canarias, 1233.25, Cantabria, 1245.2, Castellón, 1232.01, Castilla - La Manc, 1229.87, Castilla y León, 1245.66, Cataluña, 1275.3, Comunitat Valencia, 1247, Extremadura, 1229.53, Galicia, 1243.51, Madrid (Comunidad, 1285, Murcia (Región), 1242.71, Navarra (Comunidad, 1275.77, País Vasco, 1297.52, Rioja, La, 1261.2, Valencia, 1239.57

**E03ALP020E1** u ARQUETA LADRILLO ARENERO DE PASO 50X50 CM (18/11/2020)
6 u × 76.06 (78.4 con costes indirectos) = 470.40
Arqueta enterrada arenero registrable, de 50x50 cm de medidas interiores, construida con f?brica de ladrillo macizo tosco de 1/2 pie de espesor, recibido con mortero de cemento M-5, colocado sobre solera de hormig?n en masa HM-20/P/40/I de 10 cm de espesor, enfoscada y bru?ida por el interior con mortero de cemento CSIV-W2 redondeando ?ngulos, y cerrada superiormente con un tablero de rasillones machihembrados y losa de hormig?n HM-20/P/20/I ligeramente armada con mallazo, terminada y sellada con mortero de cemento y con p.p. de medios auxiliares, sin incluir la excavaci?n, ni el relleno perimetral posterior, s/ CTE-HS-5, UNE-EN 998-1:2010 y UNE-EN 998-2:2012.

| Código | Ud | Descripción | Rendimiento | Precio | Importe |
|---|---|---|---|---|---|
| O01OA030 | h. | Oficial primera | 2.393 | 18.5 | 44.27 |
| O01OA060 | h | Peón especializado | 1.436 | 15.5 | 22.26 |
| P01HM020 | m3 | Hormigón HM-20/P/40/I central | 0.02 | 52.390937059307 | 1.05 |
| P01LT040 | mud | Ladrillo perforado tosco 24x11,5x7 cm. | 0.07 | 49.15087910794 | 3.44 |
| P01MC040 | m3 | Mortero cemento gris CEM-II/B-M 32,5 M-5 | 0.02 | 54.100967644751 | 1.08 |
| P04RR070 | kg | Mortero revoco CSIV-W2 | 1.8 | 0.6400114471838 | 1.15 |
| P01LG160 | u | Rasillón cerámico machihembrado 100x25x4 cm | 2.5 | 0.5500098374235 | 1.38 |
| P03AM070 | m2 | Malla 15x30x5 1,564 kg/m2 | 0.3 | 0.530009479699 | 0.16 |
| P01HM010 | m3 | Hormigón HM-20/P/20/I central | 0.01 | 51.450920246256 | 0.51 |
| %0050 | % | Medios auxiliares | 0.5 % | 75.30 | 0.38 |
| %PM01 | % | Pequeño material | 0.5 % | 75.68 | 0.38 |
|  |  | Total |  |  | 76.06 |

Claves: enfoscado, auxiliar, losa, rasillón, colocación, solera, ladrillo, interior, ángulo, tosco, fábrica, mortero, arqueta, hormigón, paso, medio, pie, mallazo, relleno, cerrajería, perímetro, bruñido, terminación, ligero, armadura, masa, unión, construcción, cemento, registro, tablero, excavación, macizo, sellador
Relación comercial: ADMON: Conselleria, 73.34, Alicante, 79.01, Andalucía, 77.9, Aragón, 79.52, Asturias, 82.45, Baleares, 76.52, Canarias, 75.5, Cantabria, 77.03, Castellón, 75.34, Castilla - La Manc, 75.06, Castilla y León, 77.09, Cataluña, 80.91, Comunitat Valencia, 77.26, Extremadura, 75.02, Galicia, 76.82, Madrid (Comunidad, 82.16, Murcia (Región), 76.72, Navarra (Comunidad, 80.97, País Vasco, 83.77, Rioja, La, 79.09, Valencia, 76.32

| Medición | Uds. | Parcial |
|---|---|---|
| SOTANO 2 | 6 | 6.00 |
| Total |  | 6 |

#### 08.02.04 ELEMENTOS SINGULARES (18/11/2020)
Importe: 2169.34
Relación comercial: ADMON: Conselleria, 2158.28, Alicante, 2167.26, Andalucía, 2168.14, Aragón, 2172.43, Asturias, 2180.25, Baleares, 2164.6, Canarias, 2161.8, Cantabria, 2165.84, Castellón, 2165.39, Castilla - La Manc, 2160.64, Castilla y León, 2166.07, Cataluña, 2176.2, Comunitat Valencia, 2166.53, Extremadura, 2160.55, Galicia, 2165.29, Madrid (Comunidad, 2179.47, Murcia (Región), 2165.06, Navarra (Comunidad, 2176.44, País Vasco, 2183.7, Rioja, La, 2171.51, Valencia, 2165.87

**E03ENH010** m CANALETA HORMIGÓN POLÍMERO 1000X130X150 MM C/REJILLA FUNDICIÓN D (18/11/2020)
20 m × 66.22 (68.26 con costes indirectos) = 1365.20
Canaleta de drenaje superficial para zonas de carga pesada, formada por piezas prefabricadas de hormigón polímero de 1000x130x150 mm de medidas exteriores, sin pendiente incorporada y con rejilla de fundición dúctil de medidas superficiales 500x130x15 mm, colocadas sobre cama de arena de río compactada, incluso con p.p. de piezas especiales y pequeño material, montado, nivelado y con p.p. de medios auxiliares, s/ CTE-HS-5. Medido según modelaje en Revit.

| Código | Ud | Descripción | Rendimiento | Precio | Importe |
|---|---|---|---|---|---|
| O01OA030 | h. | Oficial primera | 0.264 | 18.5 | 4.88 |
| O01OA050 | h | Ayudante | 0.264 | 16 | 4.22 |
| P01AA020 | m3 | Arena de río 0/6 mm. | 0.04 | 13.770246293313 | 0.55 |
| P02ECH010 | u | Canaleta hormigón polímero 1000x130x150 mm s/rejilla (material) | 1 | 26.67047702561 | 26.67 |
| P02ECF010 | u | Rejilla fundición 500x130x15 (material) | 2 | 14.430258098221 | 28.86 |
| P01DW090 | ud | Pequeño material | 1 | 0.7100126992195 | 0.71 |
| %0050 | % | Medios auxiliares | 0.5 % | 65.89 | 0.33 |
|  |  | Total |  |  | 66.22 |

Claves: areno, auxiliar, colocación, montaje, pieza, hormigón, río, canal, rejilla, medio, exterior, compacto, superficie, especial, carga, material, drenaje, pesado, fundición, nivel, prefabricado

| Medición | Uds. | Largo | Parcial |
|---|---|---|---|
| RAMPA | 2 | 10 | 20.00 |
| Total |  |  | 20 |

**E03EUP01811Q** u SUMIDERO SIFÓNICO PVC C/REJILLA PVC 150X150 MM 90 MM (18/11/2020)
9 u × 25.71 (26.5 con costes indirectos) = 238.50
Sumidero sifonico de PVC con rejilla de PVC de 150x150 mm y con salida vertical u horizontal de 90 mm; para recogida de aguas pluviales o de locales humedos, instalado y conexionado a la red general de desague, incluso con p.p. de peque?o material de agarre, paragravillas y medios auxiliares, y sin incluir arqueta de apoyo, s/ CTE-HS-5.

| Código | Ud | Descripción | Rendimiento | Precio | Importe |
|---|---|---|---|---|---|
| O01OA030 | h. | Oficial primera | 0.159 | 18.5 | 2.94 |
| O01OA060 | h | Peón especializado | 0.159 | 15.5 | 2.46 |
| PFFAGF1R |  | SUMIDERO SIFÓNICO PVC C/REJILLA PVC 150x150 mm 90 mm (material) | 1 | 20.050358618803 | 20.05 |
| %0050 | % | Medios auxiliares | 0.5 % | 25.45 | 0.13 |
| %PM01 | % | Pequeño material | 0.5 % | 25.58 | 0.13 |
|  |  | Total |  |  | 25.71 |

Claves: auxiliar, sifón, sumidero, arqueta, local, agarre, rejilla, medio, humedad, agua, salida, red, vertical, material, desagüe, PVC, conexión
Relación comercial: ADMON: Conselleria, 25.42, Alicante, 26.04, Andalucía, 25.92, Aragón, 26.09, Asturias, 26.42, Baleares, 25.77, Canarias, 25.65, Cantabria, 25.82, Castellón, 25.64, Castilla - La Manc, 25.61, Castilla y León, 25.83, Cataluña, 26.25, Comunitat Valencia, 25.85, Extremadura, 25.6, Galicia, 25.8, Madrid (Comunidad, 26.38, Murcia (Región), 25.79, Navarra (Comunidad, País Vasco, 26.56, Rioja, La, 26.05, Valencia, 25.74

| Medición | Uds. | Parcial |
|---|---|---|
|  | 5 | 5.00 |
| Subtotal |  | 5.00 |
| cuatos limpieza | 4 | 4.00 |
| Subtotal |  | 4.00 |
| Total |  | 9 |

**E03EUF0301** u SUMIDERO SIFÓNICO FUNDICIÓN C/REJA 250X250 MM 90 MM (18/11/2020)
10 u × 21.13 (21.78 con costes indirectos) = 217.80
Sumidero sifónico de fundición de 250x250 mm con rejilla circular de fundición y con salida vertical u horizontal de 00 mm; para recogida de aguas pluviales o de locales húmedos, instalado y conexionado a la red general de desagüe, incluso con p.p. de pequeño material de agarre y medios auxiliares, y sin incluir arqueta de apoyo, s/ CTE-HS-5. Medido según modelaje en Revit.

| Código | Ud | Descripción | Rendimiento | Precio | Importe |
|---|---|---|---|---|---|
| O01OB170 | h. | Oficial 1ª fontanero calefactor | 0.295 | 18.5 | 5.46 |
| O01OB180 | h | Oficial 2ª fontanero calefactor | 0.168 | 17.5 | 2.94 |
| P02EDF020 | u | Sumidero sifónico c/reja circular fundición L=250x250 mm Dt=70 m (material) | 1 | 11.910213024935 | 11.91 |
| P01DW090 | ud | Pequeño material | 1 | 0.7100126992195 | 0.71 |
| %0050 | % | Medios auxiliares | 0.5 % | 21.02 | 0.11 |
|  |  | Total |  |  | 21.13 |

Claves: auxiliar, sifón, sumidero, arqueta, local, agarre, circulación, rejilla, medio, humedad, agua, salida, red, vertical, material, desagüe, apoyo, fundición, horizontal, conexión
Relación comercial: ADMON: Conselleria, 20.55, Alicante, 20.77, Andalucía, 20.91, Aragón, 21.1, Asturias, 21.43, Baleares, 20.76, Canarias, 20.64, Cantabria, 20.81, Castellón, 20.9, Castilla - La Manc, 20.59, Castilla y León, 20.82, Cataluña, 21.26, Comunitat Valencia, 20.84, Extremadura, Galicia, 20.79, Madrid (Comunidad, 21.4, Murcia (Región), 20.78, Navarra (Comunidad, 21.27, País Vasco, 21.58, Rioja, La, 21.06, Valencia, 20.87

**E03EUF0301E** u VÁLVULA DE VENTILACIÓN DE PVC (18/11/2020)
4 u × 84.36 (86.96 con costes indirectos) = 347.84
Válvula de ventilación de PVC, modelo Maxivent "ADEQUA", para tubería de ventilación primaria o secundaria, unión pegada con adhesivo.
incluso con p.p. de peque?o material de agarre y medios auxiliares, y sin incluir arqueta de apoyo, s/ CTE-HS-5.

| Código | Ud | Descripción | Rendimiento | Precio | Importe |
|---|---|---|---|---|---|
| O01OB170 | h. | Oficial 1ª fontanero calefactor | 0.295 | 18.5 | 5.46 |
| P02EDF020D | u | Válvula de ventilación de PVC (material) | 1 | 74.831338426188 | 74.83 |
| O01OB180 | h | Oficial 2ª fontanero calefactor | 0.168 | 17.5 | 2.94 |
| P01DW090 | ud | Pequeño material | 1 | 0.7100126992195 | 0.71 |
| %0050 | % | Medios auxiliares | 0.5 % | 83.94 | 0.42 |
|  |  | Total |  |  | 84.36 |

Claves: auxiliar, sifón, sumidero, arqueta, local, agarre, circulación, rejilla, medio, humedad, agua, salida, red, vertical, material, desagüe, apoyo, fundición, horizontal, conexión
Relación comercial: ADMON: Conselleria, 83.79, Alicante, 84.01, Andalucía, 84.15, Aragón, 84.33, Asturias, 84.66, Baleares, 84, Canarias, 83.88, Cantabria, 84.05, Castellón, 84.14, Castilla - La Manc, 83.83, Castilla y León, 84.06, Cataluña, 84.49, Comunitat Valencia, 84.08, Extremadura, Galicia, 84.03, Madrid (Comunidad, 84.63, Murcia (Región), 84.02, Navarra (Comunidad, 84.5, País Vasco, 84.81, Rioja, La, 84.29, Valencia, 84.11

#### ISB BAJANTE (18/11/2020)
Importe: 7319.96
Relación comercial: ADMON: Conselleria, 7238.76, Alicante, 7267.76, Andalucía, 7288.06, Aragón, 7317.06, Asturias, 7360.56, Baleares, Canarias, 7250.36, Cantabria, 7273.56, Castellón, 7285.16, Castilla - La Manc, 7244.56, Castilla y León, 7276.46, Cataluña, 7337.36, Comunitat Valencia, Extremadura, Galicia, 7270.66, Madrid (Comunidad, 7357.66, Murcia (Región), Navarra (Comunidad, País Vasco, 7380.86, Rioja, La, 7305.46, Valencia, 7282.26

**E20WBA030** m SISTEMA EVACUACIÓN INSON. TRICAPA POLIPHON PP D90MM (18/11/2020)
290 m × 21.61 (22.28 con costes indirectos) = 6461.20
Tuber?a de evacuaci?n insonorizada tricapa de polipropileno de D90 mm, Poliphon_Glynwed o equivalente, con sistema de uni?n por inserci?n con junta el?stica, colocada con abrazaderas soporte y clasificaci?n B2 seg?n DIN 4102 y EN-13501 clase E, incluso p.p. de piezas especiales insonorizadas del mismo material, totalmente instalado, s/CTE-DB-HS-5. Medido según modelaje en Revit.

| Código | Ud | Descripción | Rendimiento | Precio | Importe |
|---|---|---|---|---|---|
| O01OB170 | h. | Oficial 1ª fontanero calefactor | 0.08 | 18.5 | 1.48 |
| O01OB180 | h | Oficial 2ª fontanero calefactor | 0.08 | 17.5 | 1.40 |
| P17LI040 | m | Tubo PP insonorizado tricapa junta EPDM D=90 mm (material) | 1 | 7.2301293174039 | 7.23 |
| P17LEC040 | u | Codo 87º PP insonorizado junta EPDM D=90 mm (material) | 0.3 | 3.2700584879545 | 0.98 |
| P17LED040 | u | Derivación M-H 45º PP insonorizada junta EPDM D=90 mm (material) | 0.5 | 10.73019191919 | 5.37 |
| P17LEA040 | u | Abrazadera isofónica PP junta EPDM D=90 mm (material) | 0.75 | 6.5701175124957 | 4.93 |
| %PM01 | % | Pequeño material | 0.5 % | 21.39 | 0.11 |
| %0050 | % | Medios auxiliares | 0.5 % | 21.50 | 0.11 |
|  |  | Total |  |  | 21.61 |

Claves: soporte, inserción, colocación, elástico, pieza, insonorización, clase, junta, tubería, especial, material, polipropileno, abrazadera, unión, clasificación
Relación comercial: ADMON: Conselleria, 21.34, Alicante, 21.44, Andalucía, 21.51, Aragón, 21.6, Asturias, 21.75, Baleares, Canarias, 21.38, Cantabria, 21.46, Castellón, 21.5, Castilla - La Manc, 21.36, Castilla y León, 21.47, Cataluña, 21.67, Comunitat Valencia, Extremadura, Galicia, 21.45, Madrid (Comunidad, 21.74, Murcia (Región), Navarra (Comunidad, País Vasco, 21.82, Rioja, La, 21.57, Valencia, 21.49

| Medición | Uds. | Largo | Parcial |
|---|---|---|---|
| PLUVIALES | 1 | 290 | 290.00 |
| Total |  |  | 290 |

**E20WBA040** m SISTEMA EVACUACIÓN INSON. TRICAPA POLIPHON PP D110MM (18/11/2020)
8 m × 26.41 (27.22 con costes indirectos) = 217.76
Tubería de evacuación insonorizada tricapa de polipropileno de D110 mm, Poliphon_Glynwed o equivalente , con sistema de unión por inserción con junta elástica, colocada con abrazaderas soporte y clasificación B2 según DIN 4102 y EN-13501 clase E, incluso p.p. de piezas especiales insonorizadas del mismo material, totalmente instalado, s/CTE-DB-HS-5. Medido según modelaje en Revit.

| Código | Ud | Descripción | Rendimiento | Precio | Importe |
|---|---|---|---|---|---|
| O01OB170 | h. | Oficial 1ª fontanero calefactor | 0.2 | 18.5 | 3.70 |
| P17JI040 | m | Tubo eva.insonor.Tri.PP Poliphon D110mm. (material) | 1.25 | 8.0801445206949 | 10.10 |
| P17JI080 | ud | Codo 87º baj.insonor. D110 mm. (material) | 0.3 | 4.1800747644189 | 1.25 |
| P17JI120 | ud | Abraz. Policlamp D110 mm. (material) | 0.75 | 9.0401616914705 | 6.78 |
| P17JI180 | ud | Derivación M-H 45º D110 mm. (material) | 0.5 | 8.6401545369806 | 4.32 |
| %0050 | % | Medios auxiliares | 0.5 % | 26.15 | 0.13 |
| %PM01 | % | Pequeño material | 0.5 % | 26.28 | 0.13 |
|  |  | Total |  |  | 26.41 |

Claves: soporte, inserción, colocación, elástico, pieza, insonorización, clase, junta, tubería, especial, material, polipropileno, abrazadera, unión, clasificación, evacuación

| Medición | Uds. | Largo | Parcial |
|---|---|---|---|
| FECALES | 1 | 8 | 8.00 |
| Total |  |  | 8 |

**E20WBA0401** m SISTEMA EVACUACIÓN INSON. TRICAPA POLIPHON PP D125MM (18/11/2020)
20 m × 31.09 (32.05 con costes indirectos) = 641.00
Tubería de evacuación insonorizada tricapa de polipropileno de D125 mm, Poliphon_Glynwed o equivalente , con sistema de unión por inserción con junta elástica, colocada con abrazaderas soporte y clasificación B2 según DIN 4102 y EN-13501 clase E, incluso p.p. de piezas especiales insonorizadas del mismo material, totalmente instalado, s/CTE-DB-HS-5. Medido según modelaje en Revit.

| Código | Ud | Descripción | Rendimiento | Precio | Importe |
|---|---|---|---|---|---|
| O01OB170 | h. | Oficial 1ª fontanero calefactor | 0.2 | 18.5 | 3.70 |
| P17JI0401 | m | Tubo eva.insonor.Tri.PP Poliphon D125mm. (material) | 1.25 | 10.000178862246 | 12.50 |
| P17JI0801 | ud | Codo 87º baj.insonor. D125 mm. (material) | 0.3 | 5.7801033823783 | 1.73 |
| P17JI1201 | ud | Abraz. Policlamp D125 mm. (material) | 0.75 | 10.570189057394 | 7.93 |
| P17JI1801 | ud | Derivación M-H 45º D125 mm. (material) | 0.5 | 9.8601763581747 | 4.93 |
| %0050 | % | Medios auxiliares | 0.5 % | 30.79 | 0.15 |
| %PM01 | % | Pequeño material | 0.5 % | 30.94 | 0.15 |
|  |  | Total |  |  | 31.09 |

Claves: soporte, inserción, colocación, elástico, pieza, insonorización, clase, junta, tubería, especial, material, polipropileno, abrazadera, unión, clasificación, evacuación

| Medición | Uds. | Largo | Parcial |
|---|---|---|---|
| FECALES | 1 | 20 | 20.00 |
| Total |  |  | 20 |

#### C02.12 RED COLGADA Y EMPOTRADA (15/03/2016)
Importe: 15061.73
Relación comercial: ADMON: Conselleria, 14547.11, Alicante, 14748.69, Andalucía, 14870.62, Aragón, 15036.27, Asturias, 15341.08, Baleares, 14731.99, Canarias, 14625.32, Cantabria, 14782.69, Castellón, 14861.34, Castilla - La Manc, 14581.71, Castilla y León, 14790.34, Cataluña, 15184.14, Comunitat Valencia, 14806.94, Extremadura, 14581.41, Galicia, 14764.57, Madrid (Comunidad, 15308.07, Murcia (Región), 14755.76, Navarra (Comunidad, 15185.53, País Vasco, 15474.99, Rioja, La, 15000.29, Valencia, 14836.38

**C02.12.093** m COLECTOR COLGADO PVC D=50 MM (15/03/2016)
60 m × 6.34 (6.54 con costes indirectos) = 392.40
Colector de saneamiento colgado de PVC liso color gris serie B, de di?metro 50 mm. y con uni?n por encolado; colgado mediante abrazaderas met?licas, inclusop.p. de piezas especiales, registros en desv?os, cambios de dirección, derivaciones, conexiones, cada 15 m. Incluso medios auxiliares, totalmente instalado, s/ CTE-HS-5. Considerando los materiales indicados en el HS-5 y en las correspondientes UNE. Medido según modelaje en Revit.

| Código | Ud | Descripción | Rendimiento | Precio | Importe |
|---|---|---|---|---|---|
| O01OB170 | h. | Oficial 1ª fontanero calefactor | 0.06 | 18.5 | 1.11 |
| O01OB180 | h | Oficial 2ª fontanero calefactor | 0.06 | 17.5 | 1.05 |
| P17VPC050 | u | Codo M-H 87º PVC serie B junta pegada 90 mm (material) | 0.3 | 2.1300380976584 | 0.64 |
| P17VPM050 | u | Manguito H-H PVC serie B junta pegada 90 mm (material) | 0.1 | 2.640047219633 | 0.26 |
| P17VPA030 | u | Abrazadera tubo PVC 90 mm (material) | 0.65 | 1.5700280813726 | 1.02 |
| %PM0200 | % | Pequeño Material | 2 % | 4.08 | 0.08 |
| P17VC0502 | m | Tubo PVC serie B junta pegada 50 mm (material) | 1 | 2.1500384553829 | 2.15 |
| %0050 | % | Medios auxiliares | 0.5 % | 6.31 | 0.03 |
|  |  | Total |  |  | 6.34 |

Claves: auxiliar, colocación, montaje, manguito, interior, resistencia, pieza, medio, agua, junta, residuo, tubería, especial, fuego, codo, diámetro, unión, PVC, evacuación
Relación comercial: ADMON: Conselleria, 6.14, Alicante, 6.22, Andalucía, 6.27, Aragón, 6.33, Asturias, 6.45, Baleares, 6.21, Canarias, 6.17, Cantabria, 6.23, Castellón, 6.26, Castilla - La Manc, 6.15, Castilla y León, Cataluña, 6.39, Comunitat Valencia, 6.24, Extremadura, Galicia, Madrid (Comunidad, 6.44, Murcia (Región), Navarra (Comunidad, País Vasco, 6.5, Rioja, La, 6.31, Valencia, 6.25

| Medición | Uds. | Largo | Parcial |
|---|---|---|---|
| FECALES | 1 | 60 | 60.00 |
| Total |  |  | 60 |

**C02.12.101** m COLECTOR COLGADO PVC D=63 MM (15/03/2016)
30 m × 6.78 (6.99 con costes indirectos) = 209.70
Colector de saneamiento colgado de PVC liso color gris serie B, de di?metro 63 mm. y con uni?n por encolado; colgado mediante abrazaderas met?licas, inclusop.p. de piezas especiales, registros en desv?os, cambios de dirección, derivaciones, conexiones, cada 15 m. Incluso medios auxiliares, totalmente instalado, s/ CTE-HS-5. Considerando los materiales indicados en el HS-5 y en las correspondientes UNE. Medido según modelaje en Revit.

| Código | Ud | Descripción | Rendimiento | Precio | Importe |
|---|---|---|---|---|---|
| O01OB170 | h. | Oficial 1ª fontanero calefactor | 0.06 | 18.5 | 1.11 |
| O01OB180 | h | Oficial 2ª fontanero calefactor | 0.06 | 17.5 | 1.05 |
| P17VPC050 | u | Codo M-H 87º PVC serie B junta pegada 90 mm | 0.3 | 2.1300380976584 | 0.64 |
| P17VPM050 | u | Manguito H-H PVC serie B junta pegada 90 mm | 0.1 | 2.640047219633 | 0.26 |
| P17VPA030 | u | Abrazadera tubo PVC 90 mm | 0.65 | 1.5700280813726 | 1.02 |
| %PM0200 | % | Pequeño Material | 2 % | 4.08 | 0.08 |
| P17VC0501 | m | Tubo PVC serie B junta pegada 63 mm (material) | 1 | 2.5900463253217 | 2.59 |
| %0050 | % | Medios auxiliares | 0.5 % | 6.75 | 0.03 |
|  |  | Total |  |  | 6.78 |

Claves: auxiliar, colocación, montaje, manguito, interior, resistencia, pieza, medio, agua, junta, residuo, tubería, especial, fuego, codo, diámetro, unión, PVC, evacuación
Relación comercial: ADMON: Conselleria, 6.58, Alicante, 6.66, Andalucía, 6.71, Aragón, 6.77, Asturias, 6.89, Baleares, 6.65, Canarias, 6.61, Cantabria, 6.67, Castellón, 6.7, Castilla - La Manc, 6.59, Castilla y León, Cataluña, 6.83, Comunitat Valencia, 6.68, Extremadura, Galicia, Madrid (Comunidad, 6.88, Murcia (Región), Navarra (Comunidad, País Vasco, 6.94, Rioja, La, 6.75, Valencia, 6.69

| Medición | Uds. | Largo | Parcial |
|---|---|---|---|
| FECALES | 1 | 30 | 30.00 |
| Total |  |  | 30 |

**C02.12.1033** m COLECTOR COLGADO PVC D=75 MM (15/03/2016)
10 m × 7.89 (8.13 con costes indirectos) = 81.30
Colector de saneamiento colgado de PVC liso color gris serie B, de di?metro 75 mm. y con uni?n por encolado; colgado mediante abrazaderas met?licas, inclusop.p. de piezas especiales, registros en desv?os, cambios de dirección, derivaciones, conexiones, cada 15 m. Incluso medios auxiliares, totalmente instalado, s/ CTE-HS-5. Considerando los materiales indicados en el HS-5 y en las correspondientes UNE. Medido según modelaje en Revit.

| Código | Ud | Descripción | Rendimiento | Precio | Importe |
|---|---|---|---|---|---|
| O01OB170 | h. | Oficial 1ª fontanero calefactor | 0.06 | 18.5 | 1.11 |
| O01OB180 | h | Oficial 2ª fontanero calefactor | 0.06 | 17.5 | 1.05 |
| P17VC050 | m | Tubo PVC serie B junta pegada 90 mm (material) | 1 | 3.6200647481331 | 3.62 |
| P17VPC050 | u | Codo M-H 87º PVC serie B junta pegada 90 mm | 0.3 | 2.1300380976584 | 0.64 |
| P17VPM050 | u | Manguito H-H PVC serie B junta pegada 90 mm | 0.1 | 2.640047219633 | 0.26 |
| P17VPA030 | u | Abrazadera tubo PVC 90 mm | 0.65 | 1.5700280813726 | 1.02 |
| %PM0200 | % | Pequeño Material | 2 % | 7.70 | 0.15 |
| %0050 | % | Medios auxiliares | 0.5 % | 7.85 | 0.04 |
|  |  | Total |  |  | 7.89 |

Claves: auxiliar, colocación, montaje, manguito, interior, resistencia, pieza, medio, agua, junta, residuo, tubería, especial, fuego, codo, diámetro, unión, PVC, evacuación
Relación comercial: ADMON: Conselleria, 7.69, Alicante, 7.77, Andalucía, 7.82, Aragón, 7.88, Asturias, 8.01, Baleares, 7.76, Canarias, 7.72, Cantabria, 7.78, Castellón, 7.81, Castilla - La Manc, 7.7, Castilla y León, Cataluña, 7.95, Comunitat Valencia, 7.79, Extremadura, Galicia, Madrid (Comunidad, 8, Murcia (Región), Navarra (Comunidad, País Vasco, 8.06, Rioja, La, 7.86, Valencia, 7.8

| Medición | Uds. | Largo | Parcial |
|---|---|---|---|
| FECALES | 1 | 10 | 10.00 |
| Total |  |  | 10 |

**C02.12.02** m COLECTOR COLGADO PVC D=90 MM (18/11/2020)
375 m × 14.55 (15 con costes indirectos) = 5625.00
Colector de saneamiento colgado de PVC liso color gris serie B, de di?metro 90 mm y con uni?n por encolado; colgado mediante abrazaderas met?licas, incluso p.p. de piezas especiales, registros en desv?os, cambios de dirección, derivaciones, conexiones, cada 15 m. Incluso medios auxiliares, totalmente instalado, s/ CTE-HS-5. Se suspenden de abrazaderas isof?nicas propias del sistema de tuberias insonorizadas, con una resistencia al fuego B-s1,d0. Considerando los materiales indicados en el HS-5 y en las correspondientes UNE UNE EN1453-1. Medido según modelaje en Revit.

| Código | Ud | Descripción | Rendimiento | Precio | Importe |
|---|---|---|---|---|---|
| O01OB170 | h. | Oficial 1ª fontanero calefactor | 0.175 | 18.5 | 3.24 |
| O01OB180 | h | Oficial 2ª fontanero calefactor | 0.175 | 17.5 | 3.06 |
| P02TVO440 | m | Tubo PVC liso evacuación encolado D=90 mm (material) | 1 | 2.4900445366993 | 2.49 |
| P02CVC290 | u | Codo M-H PVC junta pegada 87,5º DN 90 mm gris (material) | 0.2 | 2.0600368456227 | 0.41 |
| P02CVW032 | u | Abrazadera metálica tubos PVC 90 mm (material) | 3.33 | 1.5300273659237 | 5.09 |
| P02CVW030 | kg | Adhesivo tubos PVC junta pegada (material) | 0.008 | 14.790264537262 | 0.12 |
| %0050 | % | Medios auxiliares | 0.5 % | 14.41 | 0.07 |
| %PM01 | % | Pequeño material | 0.5 % | 14.48 | 0.07 |
|  |  | Total |  |  | 14.55 |

Claves: auxiliar, colector, liso, desviación, medio, gris, metal, especial, colgar, cola, abrazadera, diámetro, unión, saneamiento, PVC
Relación comercial: ADMON: Conselleria, 13.96, Alicante, 14.19, Andalucía, 14.33, Aragón, 14.52, Asturias, 14.87, Baleares, 14.17, Canarias, 14.05, Cantabria, 14.23, Castellón, 14.32, Castilla - La Manc, 14, Castilla y León, 14.24, Cataluña, 14.69, Comunitat Valencia, 14.26, Extremadura, Galicia, 14.21, Madrid (Comunidad, 14.83, Murcia (Región), 14.2, Navarra (Comunidad, País Vasco, 15.03, Rioja, La, 14.48, Valencia, 14.29

| Medición | Uds. | Largo | Parcial |
|---|---|---|---|
| PLUVIALES | 1 | 225 | 225.00 |
| FECALES | 1 | 150 | 150.00 |
| Subtotal |  |  | 375.00 |
| Total |  |  | 375 |

**C02.12.03** m. COLECTOR COLGADO PVC D=110 MM. (18/11/2020)
251 m. × 16.34 (16.84 con costes indirectos) = 4226.84
Colector de saneamiento colgado de PVC liso color gris serie B, de di?metro 110 mm. y con uni?n por encolado; colgado mediante abrazaderas met?licas, inclusop.p. de piezas especiales, registros en desv?os, cambios de dirección, derivaciones, conexiones, cada 15 m. Incluso medios auxiliares, totalmente instalado, s/ CTE-HS-5. Considerando los materiales indicados en el HS-5 y en las correspondientes UNE. Medido según modelaje en Revit.

| Código | Ud | Descripción | Rendimiento | Precio | Importe |
|---|---|---|---|---|---|
| O01OB170 | h. | Oficial 1ª fontanero calefactor | 0.175 | 18.5 | 3.24 |
| O01OB180 | h | Oficial 2ª fontanero calefactor | 0.175 | 17.5 | 3.06 |
| P02TVO450 | m | Tubo PVC liso evacuación encolado D=110 mm (material) | 1 | 3.290058845679 | 3.29 |
| P02CVC300 | u | Codo M-H PVC junta pegada 87,5º DN 110 mm gris (material) | 0.2 | 2.9800533009493 | 0.60 |
| P02CVW034 | u | Abrazadera metálica tubos PVC 110 mm (material) | 3.33 | 1.7500313008931 | 5.83 |
| P02CVW030 | kg | Adhesivo tubos PVC junta pegada | 0.011 | 14.790264537262 | 0.16 |
| %0050 | % | Medios auxiliares | 0.5 % | 16.18 | 0.08 |
| %PM01 | % | Pequeño material | 0.5 % | 16.26 | 0.08 |
|  |  | Total |  |  | 16.34 |

Claves: auxiliar, colector, liso, pieza, desviación, medio, gris, metal, especial, colgar, cola, abrazadera, diámetro, unión, saneamiento, PVC
Relación comercial: ADMON: Conselleria, 15.75, Alicante, 15.98, Andalucía, 16.12, Aragón, 16.31, Asturias, 16.66, Baleares, 15.96, Canarias, 15.84, Cantabria, 16.02, Castellón, 16.11, Castilla - La Manc, 15.79, Castilla y León, 16.03, Cataluña, 16.48, Comunitat Valencia, 16.05, Extremadura, Galicia, 16, Madrid (Comunidad, 16.62, Murcia (Región), 15.99, Navarra (Comunidad, País Vasco, 16.81, Rioja, La, 16.27, Valencia, 16.08

| Medición | Uds. | Largo | Parcial |
|---|---|---|---|
| PLUVIALES | 1 | 101 | 101.00 |
| FECALES | 1 | 150 | 150.00 |
| Subtotal |  |  | 251.00 |
| Total |  |  | 251 |

**C02.12.04** m. COLECTOR COLGADO PVC D=125 MM. (18/11/2020)
58 m. × 18.25 (18.81 con costes indirectos) = 1090.98
Colector de saneamiento colgado de PVC liso color gris serie B, de di?metro 125 mm. y con uni?n por encolado; colgado mediante abrazaderas met?licas, incluso p.p. de piezas especiales, registros en desv?os, cambios de dirección, derivaciones, conexiones, cada 15 m. Incluso medios auxiliares, totalmente instalado, s/ CTE-HS-5.Considerando los materiales indicados en el HS-5 y en las correspondientes UNE. Medido según modelaje en Revit.

| Código | Ud | Descripción | Rendimiento | Precio | Importe |
|---|---|---|---|---|---|
| O01OB170 | h. | Oficial 1ª fontanero calefactor | 0.191 | 18.5 | 3.53 |
| O01OB180 | h | Oficial 2ª fontanero calefactor | 0.191 | 17.5 | 3.34 |
| P02TVO460 | m | Tubo PVC liso evacuación encolado D=125 mm (material) | 1 | 3.7600672522045 | 3.76 |
| P02CVC310 | u | Codo M-H PVC junta pegada 87,5º DN 125 mm gris (material) | 0.2 | 4.0800729757964 | 0.82 |
| P02CVW036 | u | Abrazadera metálica tubos PVC 125 mm (material) | 3.333 | 1.9300345204135 | 6.43 |
| P02CVW030 | kg | Adhesivo tubos PVC junta pegada | 0.013 | 14.790264537262 | 0.19 |
| %0050 | % | Medios auxiliares | 0.5 % | 18.07 | 0.09 |
| %PM01 | % | Pequeño material | 0.5 % | 18.16 | 0.09 |
|  |  | Total |  |  | 18.25 |

Claves: auxiliar, colector, liso, pieza, desviación, medio, gris, metal, especial, colgar, cola, abrazadera, diámetro, unión, saneamiento, PVC
Relación comercial: ADMON: Conselleria, 17.6, Alicante, 17.86, Andalucía, 18.01, Aragón, 18.22, Asturias, 18.6, Baleares, 17.84, Canarias, 17.71, Cantabria, 17.9, Castellón, 18, Castilla - La Manc, 17.65, Castilla y León, 17.91, Cataluña, 18.4, Comunitat Valencia, 17.93, Extremadura, Galicia, 17.88, Madrid (Comunidad, 18.56, Murcia (Región), Navarra (Comunidad, 18.41, País Vasco, 18.76, Rioja, La, 18.17, Valencia, 17.97

| Medición | Uds. | Largo | Parcial |
|---|---|---|---|
| PLUVIALES | 1 | 40 | 40.00 |
| FECALES | 1 | 18 | 18.00 |
| Subtotal |  |  | 58.00 |
| Total |  |  | 58 |

**C02.12.05** m. COLECTOR COLGADO PVC D=160 MM. (18/11/2020)
33 m. × 24.17 (24.91 con costes indirectos) = 822.03
Colector de saneamiento colgado de PVC liso color gris serie B, de di?metro 160 mm. y con uni?n por encolado; colgado mediante abrazaderas met?licas, inclusop.p. de piezas especiales, registros en desv?os, cambios de dirección, derivaciones, conexiones, cada 15 m. Incluso medios auxiliares, totalmente instalado, s/ CTE-HS-5. Considerando los materiales indicados en el HS-5 y en las correspondientes UNE. Medido según modelaje en Revit.

| Código | Ud | Descripción | Rendimiento | Precio | Importe |
|---|---|---|---|---|---|
| O01OB170 | h. | Oficial 1ª fontanero calefactor | 0.239 | 18.5 | 4.42 |
| O01OB180 | h | Oficial 2ª fontanero calefactor | 0.239 | 17.5 | 4.18 |
| P02TVO470 | m | Tubo PVC liso evacuación encolado D=160 mm (material) | 1 | 4.8300863904649 | 4.83 |
| P02CVC320 | u | Codo M-H PVC junta pegada 87,5º DN 160 mm gris (material) | 0.2 | 7.1301275287815 | 1.43 |
| P02CVW040 | u | Abrazadera metálica tubo colgado PVC D=160 mm (material) | 3.333 | 2.6300470407707 | 8.77 |
| P02CVW030 | kg | Adhesivo tubos PVC junta pegada | 0.02 | 14.790264537262 | 0.30 |
| %0050 | % | Medios auxiliares | 0.5 % | 23.93 | 0.12 |
| %PM01 | % | Pequeño material | 0.5 % | 24.05 | 0.12 |
|  |  | Total |  |  | 24.17 |

Claves: auxiliar, colector, liso, pieza, desviación, medio, gris, metal, especial, colgar, cola, abrazadera, diámetro, unión, saneamiento, PVC
Relación comercial: ADMON: Conselleria, 23.36, Alicante, 23.68, Andalucía, 23.87, Aragón, 24.13, Asturias, 24.6, Baleares, 23.66, Canarias, 23.49, Cantabria, 23.74, Castellón, 23.86, Castilla - La Manc, 23.42, Castilla y León, 23.75, Cataluña, 24.36, Comunitat Valencia, 23.77, Extremadura, Galicia, 23.7, Madrid (Comunidad, 24.55, Murcia (Región), 23.69, Navarra (Comunidad, 24.37, País Vasco, 24.81, Rioja, La, 24.07, Valencia, 23.82

| Medición | Uds. | Largo | Parcial |
|---|---|---|---|
| PLUVIALES | 1 | 18 | 18.00 |
| FECALES | 1 | 15 | 15.00 |
| Subtotal |  |  | 33.00 |
| Total |  |  | 33 |

**C02.12.06** m. COLECTOR COLGADO PVC D=200 MM. (18/11/2020)
18 m. × 40.03 (41.26 con costes indirectos) = 742.68
Colector de saneamiento colgado de PVC liso color gris serie B, de di?metro 200 mm. y con uni?n por encolado; colgado mediante abrazaderas met?licas, incluso p.p. de piezas especiales, registros en desv?os, cambios de dirección, derivaciones, conexiones, cada 15 m. Incluso medios auxiliares, totalmente instalado, s/ CTE-HS-5. Considerando los materiales indicados en el HS-5 y en las correspondientes UNE. Medido según modelaje en Revit.

| Código | Ud | Descripción | Rendimiento | Precio | Importe |
|---|---|---|---|---|---|
| O01OB170 | h. | Oficial 1ª fontanero calefactor | 0.255 | 18.5 | 4.718 |
| O01OB180 | h | Oficial 2ª fontanero calefactor | 0.255 | 17.5 | 4.463 |
| P02TVO480 | m | Tubo PVC liso evacuación encolado D=200 mm (material) | 1 | 7.2601298539907 | 7.260 |
| P02CVC330 | u | Codo M-H PVC junta pegada 87,5º DN 200 mm gris (material) | 0.2 | 14.010250586007 | 2.802 |
| P02CVW050 | u | Abrazadera metálica tubo colgado PVC D=200 mm (material) | 3.333 | 5.9901071384854 | 19.965 |
| P02CVW030 | kg | Adhesivo tubos PVC junta pegada | 0.029 | 14.790264537262 | 0.429 |
| %0050 | % | Medios auxiliares | 0.5 % | 39.637 | 0.198 |
| %PM01 | % | Pequeño material | 0.5 % | 39.835 | 0.199 |
|  |  | Total |  |  | 40.03 |

Claves: auxiliar, colector, liso, pieza, desviación, medio, gris, metal, especial, colgar, cola, abrazadera, diámetro, unión, saneamiento, PVC
Relación comercial: ADMON: Conselleria, 39.16, Alicante, 39.5, Andalucía, 39.71, Aragón, 39.99, Asturias, 40.49, Baleares, 39.48, Canarias, 39.3, Cantabria, 39.57, Castellón, 39.7, Castilla - La Manc, 39.22, Castilla y León, 39.58, Cataluña, 40.23, Comunitat Valencia, 39.6, Extremadura, Galicia, 39.53, Madrid (Comunidad, 40.44, Murcia (Región), 39.51, Navarra (Comunidad, 40.24, País Vasco, 40.71, Rioja, La, 39.92, Valencia, 39.66

| Medición | Uds. | Largo | Parcial |
|---|---|---|---|
| PLUVIALES | 1 | 18 | 18.00 |
| Total |  |  | 18 |

**C02.12.07** m COLECTOR COLGADO PVC D=250 MM (18/11/2020)
20 m × 56.19 (57.92 con costes indirectos) = 1158.40
Colector de saneamiento colgado de PVC liso color gris serie B, de di?metro 250 mm y con uni?n por encolado; colgado mediante abrazaderas met?licas, incluso p.p. de piezas especiales, registros en desv?os, cambios de dirección, derivaciones, conexiones, cada 15 m. Incluso medios auxiliares, totalmente instalado, s/ CTE-HS-5. Considerando los materiales indicados en el HS-5 y en las correspondientes UNE. Medido según modelaje en Revit.

| Código | Ud | Descripción | Rendimiento | Precio | Importe |
|---|---|---|---|---|---|
| O01OB170 | h. | Oficial 1ª fontanero calefactor | 0.295 | 18.5 | 5.46 |
| O01OB180 | h | Oficial 2ª fontanero calefactor | 0.295 | 17.5 | 5.16 |
| P02TVO490 | m | Tubo PVC liso evacuación encolado D=250 mm (material) | 1 | 12.140217138767 | 12.14 |
| P02CVC340 | u | Codo M-H PVC junta pegada 87,5º DN 250 mm gris (material) | 0.2 | 50.380901107996 | 10.08 |
| P02CVW060 | u | Abrazadera metálica tubo colgado PVC D=250 mm (material) | 3.333 | 6.6601191222559 | 22.20 |
| P02CVW030 | kg | Adhesivo tubos PVC junta pegada | 0.04 | 14.790264537262 | 0.59 |
| %0050 | % | Medios auxiliares | 0.5 % | 55.63 | 0.28 |
| %PM01 | % | Pequeño material | 0.5 % | 55.91 | 0.28 |
|  |  | Total |  |  | 56.19 |

Claves: auxiliar, colector, liso, pieza, desviación, medio, gris, metal, especial, colgar, cola, abrazadera, diámetro, unión, saneamiento, PVC
Relación comercial: ADMON: Conselleria, 55.17, Alicante, 55.58, Andalucía, 55.82, Aragón, 56.15, Asturias, 56.72, Baleares, 55.56, Canarias, 55.34, Cantabria, 55.66, Castellón, 55.8, Castilla - La Manc, 55.26, Castilla y León, 55.67, Cataluña, 56.42, Comunitat Valencia, 55.69, Extremadura, 55.25, Galicia, 55.61, Madrid (Comunidad, 56.66, Murcia (Región), 55.59, Navarra (Comunidad, 56.43, País Vasco, 56.98, Rioja, La, 56.06, Valencia, 55.76

| Medición | Uds. | Largo | Parcial |
|---|---|---|---|
| PLUVIALES | 1 | 20 | 20.00 |
| Total |  |  | 20 |

**C02.12.08** m COLECTOR COLGADO PVC D=315 MM (18/11/2020)
10 m × 69.11 (71.24 con costes indirectos) = 712.40
Colector de saneamiento colgado de PVC liso color gris serie B, de di?metro 315 mm y con uni?n por encolado; colgado mediante abrazaderas met?licas, incluso p.p. de piezas especiales, registros en desv?os, cambios de dirección, derivaciones, conexiones, cada 15 m. Incluso medios auxiliares, totalmente instalado, s/ CTE-HS-5. Considerando los materiales indicados en el HS-5 y en las correspondientes UNE. Medido según modelaje en Revit.

| Código | Ud | Descripción | Rendimiento | Precio | Importe |
|---|---|---|---|---|---|
| O01OB170 | h. | Oficial 1ª fontanero calefactor | 0.319 | 18.5 | 5.90 |
| O01OB180 | h | Oficial 2ª fontanero calefactor | 0.319 | 17.5 | 5.58 |
| P02TVO500 | m | Tubo PVC liso evacuación encolado D=315 mm (material) | 1 | 19.370346456171 | 19.37 |
| P02CVC350 | u | Codo M-H PVC junta pegada 87,5º DN 315 mm gris (material) | 0.2 | 64.671156702146 | 12.93 |
| P02CVW070 | u | Abrazadera metálica tubo colgado PVC D=315 mm (material) | 3.333 | 7.1001269921947 | 23.66 |
| P02CVW030 | kg | Adhesivo tubos PVC junta pegada | 0.067 | 14.790264537262 | 0.99 |
| %0050 | % | Medios auxiliares | 0.5 % | 68.43 | 0.34 |
| %PM01 | % | Pequeño material | 0.5 % | 68.77 | 0.34 |
|  |  | Total |  |  | 69.11 |

Claves: auxiliar, colector, liso, pieza, desviación, medio, gris, metal, especial, colgar, cola, abrazadera, diámetro, unión, saneamiento, PVC
Relación comercial: ADMON: Conselleria, 68.03, Alicante, 68.45, Andalucía, 68.71, Aragón, 69.06, Asturias, 69.71, Baleares, 68.42, Canarias, 68.2, Cantabria, 68.53, Castellón, 68.69, Castilla - La Manc, 68.11, Castilla y León, 68.54, Cataluña, 69.37, Comunitat Valencia, 68.57, Extremadura, 68.1, Galicia, 68.49, Madrid (Comunidad, 69.63, Murcia (Región), 68.46, Navarra (Comunidad, 69.38, País Vasco, 69.98, Rioja, La, 68.97, Valencia, 68.64

| Medición | Uds. | Largo | Parcial |
|---|---|---|---|
| UNIÓN | 1 | 10 | 10.00 |
| Total |  |  | 10 |

#### C02.13 RED ENTERRADA (18/11/2020)
Importe: 3977.5
Relación comercial: ADMON: Conselleria, 3937.5, Alicante, 4017.5, Andalucía, 4002.5, Aragón, 4025, Asturias, 4067.5, Baleares, 3985, Canarias, 3967.5, Cantabria, 3990, Castellón, 3965, Castilla - La Manc, 3962.5, Castilla y León, 3992.5, Cataluña, 4045, Comunitat Valencia, 3995, Extremadura, 3960, Galicia, 3987.5, Madrid (Comunidad, 4065, Murcia (Región), Navarra (Comunidad, País Vasco, 4087.5, Rioja, La, 4020, Valencia, 3980

**U07OEP4125** m TUB.ENT.PVC CORR.J.ELAS SN8 C.TEJA 160MM (18/11/2020)
250 m × 15.43 (15.91 con costes indirectos) = 3977.50
Colector de saneamiento enterrado de PVC de pared corrugada doble color teja y rigidez 8 kN/m2; con un di?metro 125 mm. y con uni?n por junta el?stica. Colocado en zanja, sobre una cama de arena de r?o de 10 cm. debidamente compactada y nivelada, relleno lateralmente y superiormente hasta 10 cm. por encima de la generatriz con la misma arena; compactando ?sta hasta los ri?ones. Con p.p. de medios auxiliares y sin incluir la excavaci?n ni el tapado posterior de las zanjas. Medido según modelaje en Revit.

| Código | Ud | Descripción | Rendimiento | Precio | Importe |
|---|---|---|---|---|---|
| O01OA030 | h. | Oficial primera | 0.08 | 18.5 | 1.48 |
| O01OA060 | h | Peón especializado | 0.08 | 15.5 | 1.24 |
| P01AA020 | m3 | Arena de río 0/6 mm. | 0.232 | 13.770246293313 | 3.19 |
| P02CVW010 | kg | Lubricante tubos PVC j.elástica (material) | 0.004 | 5.7101021303425 | 0.02 |
| P02TVC015T | m | Tub.PVC corrug.doble j.elást SN8 D=125mm (material) | 1 | 9.3401670573379 | 9.34 |
| %0050 | % | Medios auxiliares | 0.5 % | 15.27 | 0.08 |
| %PM01 | % | Pequeño material | 0.5 % | 15.35 | 0.08 |
|  |  | Total |  |  | 15.43 |

Relación comercial: ADMON: Conselleria, 15.28, Alicante, 15.59, Andalucía, 15.53, Aragón, 15.62, Asturias, 15.78, Baleares, 15.46, Canarias, 15.4, Cantabria, 15.48, Castellón, 15.39, Castilla - La Manc, 15.38, Castilla y León, 15.49, Cataluña, 15.7, Comunitat Valencia, 15.5, Extremadura, 15.37, Galicia, 15.47, Madrid (Comunidad, 15.77, Murcia (Región), Navarra (Comunidad, País Vasco, 15.86, Rioja, La, 15.6, Valencia, 15.44

| Medición | Uds. | Parcial |
|---|---|---|
| SOTANO 2 | 250 | 250.00 |
| Total |  | 250 |

#### 08.03.09 ACONDICIONAMIENTO DEL TERRENO (18/11/2020)
Importe: 2249.51

**E02PW020** m3 EXC.POZOS MEC.C/AGOT. T.DUROS (18/11/2020)
34.39 m3 × 14.54 (14.99 con costes indirectos) = 515.51
Excavaci?n en pozos en terrenos de consistencia dura o con roca, por medios mec?nicos, incluso con agotamiento de aguas, con extracci?n de tierras a los bordes, sin carga ni transporte al vertedero, y con p.p. de medios auxiliares. Medido según modelaje en Revit.

| Código | Ud | Descripción | Rendimiento | Precio | Importe |
|---|---|---|---|---|---|
| O01OA070 | h | Peón ordinario | 0.638 | 14.5 | 9.25 |
| M05EC110 | h | Miniexcavadora hidráulica cadenas 1,2 t | 0.159 | 22.000393496941 | 3.50 |
| M08RI010 | h | Pisón compactador 70 kg | 0.638 | 2.5800461464595 | 1.65 |
| %0050 | % | Medios auxiliares | 0.5 % | 14.40 | 0.07 |
| %PM01 | % | Pequeño material | 0.5 % | 14.47 | 0.07 |
|  |  | Total |  |  | 14.54 |

Claves: vertedero, auxiliar, mecánico, extracción, transporte, terreno, medio, agua, duro, tierra, carga, consistencia, excavación

| Medición | Uds. | Largo | Ancho | Alto | Parcial |
|---|---|---|---|---|---|
| ARQUETAS | 21 | 0.9 | 0.9 | 1.1 | 18.71 |
| POZO | 4 | 1.4 | 1.4 | 2 | 15.68 |
| Subtotal |  |  |  |  | 34.39 |
| Total |  |  |  |  | 34.39 |

**E02ES050** m3 EXC.ZANJA SANEAM. T.DURO MEC. (18/11/2020)
150 m3 × 11.21 (11.56 con costes indirectos) = 1734.00
Excavación en zanjas de saneamiento, en terrenos de consistencia dura o roca, por medios mecánicos, con extracción de tierras a los bordes, y con posterior relleno y apisonado de las tierras procedentes de la excavación y con p.p. de medios auxiliares.completamente equipada, i/conexión a la red de distribución, instalada.
Medido según modelaje en Revit.

| Código | Ud | Descripción | Rendimiento | Precio | Importe |
|---|---|---|---|---|---|
| O01OA070 | h | Peón ordinario | 0.508 | 14.5 | 7.37 |
| M05EC110 | h | Miniexcavadora hidráulica cadenas 1,2 t | 0.104 | 22.000393496941 | 2.29 |
| M08RI010 | h | Pisón compactador 70 kg | 0.555 | 2.5800461464595 | 1.43 |
| %0050 | % | Medios auxiliares | 0.5 % | 11.09 | 0.06 |
| %PM01 | % | Pequeño material | 0.5 % | 11.15 | 0.06 |
|  |  | Total |  |  | 11.21 |

Claves: auxiliar, mecánico, extracción, terreno, medio, zanja, relleno, duro, tierra, consistencia, apisonado, saneamiento, excavación

| Medición | Uds. | Largo | Ancho | Alto | Parcial |
|---|---|---|---|---|---|
| TUB D 160 | 1 | 250 | 0.6 | 1 | 150.00 |
| Total |  |  |  |  | 150 |

## 16 INSTALACION DE PROTECCION CONTRA INCENDIOS (25/07/2006)
Importe: 163037.63
Relación comercial: ADMON: Conselleria, 159734.08, Alicante, 161949.87, Andalucía, 163093.94, Aragón, 164600.66, Asturias, 167670.99, Baleares, 161726.2, Canarias, 160627.86, Cantabria, 162221.47, Castellón, 162829.54, Castilla - La Manc, 160146.83, Castilla y León, 162236.1, Cataluña, 166076.39, Comunitat Valencia, 162364.92, Extremadura, 160033.33, Galicia, 161987.23, Madrid (Comunidad, 167309.56, Murcia (Región), 161860.63, Navarra (Comunidad, 166079.17, País Vasco, 168917.44, Rioja, La, 164225.82, Valencia, 162793.33

### IOB EXTINCION PCI (25/07/2006)
Importe: 57823.45
Relación comercial: ADMON: Conselleria, 57781.86, Alicante, 57805.35, Andalucía, 57812.59, Aragón, 57827.09, Asturias, 57853.2, Baleares, 57800.5, Canarias, 57791.28, Cantabria, 57804.99, Castellón, 57807.84, Castilla - La Manc, 57787.45, Castilla y León, 57805.52, Cataluña, 57839.53, Comunitat Valencia, 57806.78, Extremadura, 57787.14, Galicia, 57803.12, Madrid (Comunidad, 57850.59, Murcia (Región), 57802.2, Navarra (Comunidad, 57840.02, País Vasco, 57864.82, Rioja, La, 57823.38, Valencia, 57807.56

**ZDGSDGSDG** Ud GRUPO PRESIÓN 12 M³/H, 7,5 BAR S/UNE Y CEPREVEN (18/11/2020)
1 Ud × 4391.48 (4526.74 con costes indirectos) = 4526.74
Suministro y montaje de Grupo de presión contra incendios para 12 m³/h a 70 m.c.a., compuesto por una electrobomba principal eléctrica al 100% del caudal, incluyendo electrobomba jockey, colector de impulsión, colector de pruebas con caudalímetro con rotámetro, acumulador neumático, presostatos para bombas, manómetro de glicerina, válvulas de compuerta de husillo ascendente, válvulas de retención y válvulas de seguridad, sondas de nivel (2), electroválvula para llenado, bancada metálica en conjunto monobloc incorporando silenblocks y cuadro eléctrico de maniobras con cuatro contactos libres de potencial para control remoto, según norma Cepreven. Totalmente instalado, conexionado probado y en funcionamiento.

| Código | Ud | Descripción | Rendimiento | Precio | Importe |
|---|---|---|---|---|---|
| O01OB170 | h. | Oficial 1ª fontanero calefactor | 1.989 | 18.5 | 36.80 |
| O01OB180 | h | Oficial 2ª fontanero calefactor | 1.989 | 17.5 | 34.81 |
| GSDGSADG |  | GRUPO PRESIÓN 12 M³/H, 7,50 bar S/UNE Y CEPREVEN (material) | 1 | 4276.2764850737 | 4276.28 |
| %0050 | % | Medios auxiliares | 0.5 % | 4347.89 | 21.74 |
| %PM01 | % | Pequeño material | 0.5 % | 4369.63 | 21.85 |
|  |  | Total |  |  | 4391.48 |

Relación comercial: ADMON: Conselleria, 4384.64, Alicante, 4387.32, Andalucía, 4388.97, Aragón, 4391.16, Asturias, 4395.1, Baleares, 4387.14, Canarias, 4385.75, Cantabria, 4387.82, Castellón, 4388.83, Castilla - La Manc, 4385.17, Castilla y León, 4387.9, Cataluña, 4393.03, Comunitat Valencia, 4388.08, Extremadura, 4385.13, Galicia, 4387.54, Madrid (Comunidad, 4394.69, Murcia (Región), 4387.4, Navarra (Comunidad, 4393.11, País Vasco, 4396.84, Rioja, La, 4390.59, Valencia, 4388.49

**mE20BM0301** ud ARM.MET. 800X800X300MM D 80 MM (18/11/2020)
1 ud × 173.69 (179.04 con costes indirectos) = 179.04
Suministro e instalaci?n de armario met?lico con cerradura y llave para contador de agua s/normas de la compañía de aguas de Zamora, de dimensiones 800x800x300 mm., para di?metro de contador 50 a 65 mm.

| Código | Ud | Descripción | Rendimiento | Precio | Importe |
|---|---|---|---|---|---|
| mP17AR060 | ud | Arm.met.c/cerr.CYII 800x800x300 mm. | 1 | 143.93257436431 | 143.93 |
| O01OB170 | h. | Oficial 1ª fontanero calefactor | 0.779 | 18.5 | 14.41 |
| O01OB180 | h | Oficial 2ª fontanero calefactor | 0.779 | 17.5 | 13.63 |
| %0050 | % | Medios auxiliares | 0.5 % | 171.97 | 0.86 |
| %PM01 | % | Pequeño material | 0.5 % | 172.83 | 0.86 |
|  |  | Total |  |  | 173.69 |

Relación comercial: ADMON: Conselleria, 171.02, Alicante, 172.07, Andalucía, 172.72, Aragón, 173.57, Asturias, 175.11, Baleares, 172, Canarias, 171.45, Cantabria, 172.26, Castellón, 172.65, Castilla - La Manc, 171.23, Castilla y León, 172.3, Cataluña, 174.3, Comunitat Valencia, 172.37, Extremadura, 171.21, Galicia, 172.16, Madrid (Comunidad, 174.96, Murcia (Región), 172.1, Navarra (Comunidad, 174.33, País Vasco, 175.79, Rioja, La, 173.35, Valencia, 172.53

**mE20CG02011** ud CONTADOR GENERAL 3'' (15/03/2016)
1 ud × 756.39 (779.69 con costes indirectos) = 779.69
Contador general de agua de 3"., clase B, colocado en el ramal de acometida, incluso instalación de dos válvulas de esfera., grifo de prueba de 20 mm., juego de bridas, filtro, válvula de retención, i/p.p. de piezas especiales y accesorios, montado y funcionando, s/CTE-HS-4. (Timbrado del contador por la Delegación de Industria.)

| Código | Ud | Descripción | Rendimiento | Precio | Importe |
|---|---|---|---|---|---|
| O01OB170 | h. | Oficial 1ª fontanero calefactor | 1.591 | 18.5 | 29.43 |
| O01OB180 | h | Oficial 2ª fontanero calefactor | 1.591 | 17.5 | 27.84 |
| P17XCF030 | u | Válvula compuerta BB fundición DN80 mm (material) | 2 | 85.021520686816 | 170.04 |
| P17BI090 | u | Contador agua Woltman 3"(80 mm) clase B (material) | 1 | 334.21597775513 | 334.22 |
| P17FEB040 | u | Te BBB fundición dúctil DN80-40 (material) | 1 | 47.190844050939 | 47.19 |
| P17BV410 | u | Grifo de prueba DN-20 (material) | 1 | 7.0001252035723 | 7.00 |
| P17XRF030 | u | Válvula retención fundición DN80 mm c/bridas (material) | 1 | 125.84225080251 | 125.84 |
| %PM0200 | % | Pequeño Material | 2 % | 741.56 | 14.83 |
|  |  | Total |  |  | 756.39 |

Relación comercial: ADMON: Conselleria, 750.87, Alicante, 753.04, Andalucía, 754.36, Aragón, 756.14, Asturias, 759.32, Baleares, 752.89, Canarias, 751.77, Cantabria, 753.44, Castellón, 754.25, Castilla - La Manc, 751.3, Castilla y León, 753.5, Cataluña, 757.65, Comunitat Valencia, 753.65, Extremadura, 751.26, Galicia, 753.21, Madrid (Comunidad, 758.99, Murcia (Región), 753.1, Navarra (Comunidad, 757.71, País Vasco, 760.73, Rioja, La, 755.68, Valencia, 753.99

**mE20AL04011** ud ACOMETIDA .3" POLIETIL. (15/03/2016)
1 ud × 445.06 (458.77 con costes indirectos) = 458.77
Acometida a la red general municipal de agua 3"., hasta una longitud máxima de 8 m., realizada con tubo de polietileno. de diámetro nominal de alta densidad, con collarín de toma de P.P., derivación a 2 1/2", codo de latón, enlace recto de polietileno, llave de esfera latón roscar de 2 1/2", i/p.p. de piezas especiales y accesorios, terminada y funcionando, s/CTE-HS-4. Medida la unidad terminada.

| Código | Ud | Descripción | Rendimiento | Precio | Importe |
|---|---|---|---|---|---|
| O01OB170 | h. | Oficial 1ª fontanero calefactor | 1.591 | 18.5 | 29.43 |
| O01OB180 | h | Oficial 2ª fontanero calefactor | 1.591 | 17.5 | 27.84 |
| P17PPB050 | u | Collarín salida brida DN140-60/65 mm (material) | 1 | 155.26277701523 | 155.26 |
| P17GEB030 | u | Brida loca acero DN65-75 mm (material) | 1 | 26.530474521539 | 26.53 |
| P17PPP020 | u | Portabrida de polietioleno PN-16 DN75 mm (material) | 1 | 8.1201452361438 | 8.12 |
| P17PH050 | m | Tubo polietileno AD PE100 (PN-16) 75mm (material) | 8.5 | 13.170235561578 | 111.95 |
| P17XEL350 | u | Válvula esfera latón roscar 3" (material) | 1 | 70.821266702427 | 70.82 |
| %PM0300 | % | Pequeño Material (15/03/2016) | 3 % | 429.95 | 12.90 |
| %0050 | % | Medios auxiliares | 0.5 % | 442.85 | 2.21 |
|  |  | Total |  |  | 445.06 |

Relación comercial: ADMON: Conselleria, 439.47, Alicante, 441.66, Andalucía, 443, Aragón, 444.8, Asturias, 448.03, Baleares, 441.52, Canarias, 440.37, Cantabria, 442.07, Castellón, 442.89, Castilla - La Manc, 439.9, Castilla y León, 442.13, Cataluña, 446.34, Comunitat Valencia, 442.28, Extremadura, 439.86, Galicia, 441.83, Madrid (Comunidad, 447.71, Murcia (Región), 441.72, Navarra (Comunidad, 446.4, País Vasco, 449.47, Rioja, La, 444.34, Valencia, 442.63

**U06VAV060** u VÁLV.MARIP.REDUC.C/ELÁST.D=65MM (25/07/2006)
2 u × 88.32 (91.04 con costes indirectos) = 182.08
Válvula de mariposa de fundición, de accionamiento por mecanismo reductor, de 65 mm de diámetro interior, c/elástico, colocada en tubería de abastecimiento de agua, i/juntas y accesorios, sin incluir dado de anclaje, completamente instalada.

| Código | Ud | Descripción | Rendimiento | Precio | Importe |
|---|---|---|---|---|---|
| O01OB170 | h. | Oficial 1ª fontanero calefactor | 0.318 | 18.5 | 5.88 |
| O01OB180 | h | Oficial 2ª fontanero calefactor | 0.318 | 17.5 | 5.57 |
| P26VM060 | u | Válv. marip.reduc.c/el.D=65mm (material) | 1 | 75.141343970917 | 75.14 |
| %0200 | % | Medios auxiliares | 2 % | 86.59 | 1.73 |
|  |  | Total |  |  | 88.32 |

Claves: colocación, interior, agua, accesorio, reductor, tubería, anclaje, válvula, fundición, diámetro, mecanismo, construcción, mariposa
Relación comercial: ADMON: Conselleria, 87.21, Alicante, 87.65, Andalucía, 87.91, Aragón, 88.26, Asturias, 88.9, Baleares, 87.62, Canarias, 87.39, Cantabria, 87.73, Castellón, 87.89, Castilla - La Manc, 87.3, Castilla y León, 87.74, Cataluña, 88.57, Comunitat Valencia, 87.77, Extremadura, 87.29, Galicia, 87.68, Madrid (Comunidad, 88.83, Murcia (Región), 87.66, Navarra (Comunidad, 88.58, País Vasco, 89.18, Rioja, La, 88.18, Valencia, 87.83

**DSFGHDSFHDFH** m TUBO ACERO DIN 2440 N. PINT. 1 1/2" (18/11/2020)
410 m × 27.59 (28.44 con costes indirectos) = 11660.40
Tubería de acero negro, DIN-2440 de 2" (DN-50), sin calorifugar, colocado en instalación de agua, incluso p.p. de uniones, soportación, accesorios, plataformas móviles, mano de obra, prueba hidráulica. con imprimación en minio electrolítico y acabado en esmalte rojo bombero con acabado con 2 manos de esmalte sintético brillante en color rojo (RAL 3000 o similar).. Medido según modelaje en Revit.

| Código | Ud | Descripción | Rendimiento | Precio | Importe |
|---|---|---|---|---|---|
| O01OB170 | h. | Oficial 1ª fontanero calefactor | 0.597 | 18.5 | 11.04 |
| O01OB190 | h. | Ayudante fontanero | 0.597 | 16 | 9.55 |
| O01OB230 | h | Oficial 1ª pintura | 0.04 | 18.5 | 0.74 |
| P23FL090 | kg | Pintura imprimación (material) | 0.02 | 3.8100681465158 | 0.08 |
| SHSHFH | m | Tubería acero negro sold. 1 1/2" (material) | 1 | 5.9001055287252 | 5.90 |
| %0050 | % | Medios auxiliares | 0.5 % | 27.31 | 0.14 |
| %PM01 | % | Pequeño material | 0.5 % | 27.45 | 0.14 |
|  |  | Total |  |  | 27.59 |

Claves: colocación, esmalte, negro, plataforma, mano, tubo, móvil, rojo, agua, accesorio, tubería, imprimación, acero, prueba, electrolítico, unión, calor, minio, hidráulico

**E26ATN050** m TUBO ACERO DIN 2440 2 1/2" (18/11/2020)
480 m × 31.41 (32.38 con costes indirectos) = 15542.40
Tubería de instalación de red de distribución de agua contra incendios, formada por tubo de acero negro para soldar, DIN-2440 de 2 1/2" (DN63), sin calorifugar, con acabado con 2 manos de esmalte sintético brillante en color rojo (RAL 3000 o similar). Totalmente montada; i/p.p. de uniones, soportes y accesorios. Medido según modelaje en Revit.

| Código | Ud | Descripción | Rendimiento | Precio | Importe |
|---|---|---|---|---|---|
| O01OB170 | h. | Oficial 1ª fontanero calefactor | 0.318 | 18.5 | 5.88 |
| O01OB190 | h. | Ayudante fontanero | 0.318 | 16 | 5.09 |
| P20TA080 | m | Tubo acero negro soldar 2 1/2" DIN 2440 (material) | 1.1 | 18.040322667492 | 19.84 |
| P23ATW010 | l | Pintura esmalte sintético brillo Rojo Fuego (material) | 0.032 | 8.7601566833276 | 0.28 |
| %0050 | % | Medios auxiliares | 0.5 % | 31.09 | 0.16 |
| %PM01 | % | Pequeño material | 0.5 % | 31.25 | 0.16 |
|  |  | Total |  |  | 31.41 |

Claves: soporte, esmalte, montaje, color, negro, mano, tubo, rojo, agua, accesorio, sintético, red, tubería, brillo, distribución, acero, incendio, unión, calor, soldadura

**E26ATN060** m TUBO ACERO DIN 2440 3" (18/11/2020)
18 m × 39.38 (40.59 con costes indirectos) = 730.62
Tubería de instalación de red de distribución de agua contra incendios, formada por tubo de acero negro para soldar, DIN-2440 de 3" (DN80), sin calorifugar, con acabado con 2 manos de esmalte sintético brillante en color rojo (RAL 3000 o similar). Totalmente montada; i/p.p. de uniones, soportes y accesorios. Medido según modelaje en Revit.

| Código | Ud | Descripción | Rendimiento | Precio | Importe |
|---|---|---|---|---|---|
| O01OB170 | h. | Oficial 1ª fontanero calefactor | 0.398 | 18.5 | 7.36 |
| O01OB190 | h. | Ayudante fontanero | 0.398 | 16 | 6.37 |
| P20TA090 | m | Tubo acero negro soldar 3" DIN 2440 (material) | 1.1 | 22.630404765263 | 24.89 |
| P23ATW010 | l | Pintura esmalte sintético brillo Rojo Fuego | 0.041 | 8.7601566833276 | 0.36 |
| %0050 | % | Medios auxiliares | 0.5 % | 38.98 | 0.19 |
| %PM01 | % | Pequeño material | 0.5 % | 39.17 | 0.20 |
|  |  | Total |  |  | 39.38 |

Claves: soporte, esmalte, montaje, color, negro, mano, tubo, rojo, agua, accesorio, sintético, red, tubería, brillo, distribución, acero, incendio, unión, calor, soldadura

**E26BV020** u B.I.E. 25 MM - 20 M ABATIBLE ARMARIO CON PUERTA INOX (15/03/2016)
60 u × 311.69 (321.29 con costes indirectos) = 19277.40
Boca de incendio equipada (B.I.E.) abatible, compuesta por armario horizontal de chapa de acero inoxidable 650x680x180 mm, con rejilla lateral de ventilación y taladros inferiopres para desagüe. Bisagra interior integral para la devanadera abatible 180º, y puerta con visor de metacrilato o ciega, con cerradura abrefácil en ABS. Manguera semirrígida de diámetro 25 mm y 20 m de longitud fabricada según UNE-EN 694 y con Certificado AENOR, lanza de triple efecto (chorro, pulverización cónica y cierre), válvula de asiento con roscas de 1" y con pieza de comprobación con manómetro. Equipo conforme a Norma UNE-EN 671-1.Totalmente instalada; i/p.p. de conexiones y medios auxiliares. Medido según modelaje en Revit.

| Código | Ud | Descripción | Rendimiento | Precio | Importe |
|---|---|---|---|---|---|
| O01OB170 | h. | Oficial 1ª fontanero calefactor | 0.597 | 18.5 | 11.04 |
| O01OB190 | h. | Ayudante fontanero | 0.597 | 16 | 9.55 |
| P23BV020 | u | BIE 25 mm - 20 m armario c/puerta inox (material) | 1 | 286.47512386676 | 286.48 |
| %PM0100 | % | Pequeño Material | 1 % | 307.07 | 3.07 |
| %0050 | % | Medios auxiliares | 0.5 % | 310.14 | 1.55 |
|  |  | Total |  |  | 311.69 |

Claves: equipo, auxiliar, rígido, cierre, interior, boca, pieza, compuesto, triple, puerta, rejilla, medio, inoxidable, ventilación, armario, bisagra, chapa, cerrajería, acero, desagüe, lateral, taladro, asiento, manómetro, norma, válvula, fabricación, lanzar, visor, AENOR, incendio, diámetro, rosca, ciego, abatible, comprobación, manguera, horizontal, metacrilato, conexión

**mE26FDD010** ud DEPÓSITO POLIESTER 13 M3. VERT. (18/11/2020)
1 ud × 1267.99 (1307.04 con costes indirectos) = 1307.04
Depósito reserva de agua contra incendios, cilíndrico vertical de base plana, de 13.000 litros, colocado en superficie, construido en poliéster de alta resistencia. Medida la unidad instalada. incluso valvulería de corte, retención. Medido según modelaje en Revit.

| Código | Ud | Descripción | Rendimiento | Precio | Importe |
|---|---|---|---|---|---|
| O01OB170 | h. | Oficial 1ª fontanero calefactor | 3.898 | 18.5 | 72.11 |
| O01OB180 | h | Oficial 2ª fontanero calefactor | 3.898 | 17.5 | 68.22 |
| mP23FD010S | ud | Depósito poliéster 13m3 cilind. vertical (material) | 1 | 1115.0699440348 | 1115.07 |
| %0050 | % | Medios auxiliares | 0.5 % | 1255.40 | 6.28 |
| %PM01 | % | Pequeño material | 0.5 % | 1261.68 | 6.31 |
|  |  | Total |  |  | 1267.99 |

Relación comercial: ADMON: Conselleria, 1254.59, Alicante, 1259.84, Andalucía, 1263.05, Aragón, 1267.35, Asturias, 1275.06, Baleares, 1259.49, Canarias, 1256.76, Cantabria, 1260.81, Castellón, 1262.78, Castilla - La Manc, 1255.63, Castilla y León, 1260.97, Cataluña, 1271.01, Comunitat Valencia, 1261.33, Extremadura, 1255.55, Galicia, 1260.26, Madrid (Comunidad, 1274.28, Murcia (Región), 1259.99, Navarra (Comunidad, 1271.16, País Vasco, 1278.49, Rioja, La, 1266.25, Valencia, 1262.16

**mE26FEE020** ud EXTINTOR CO2 5 KG. (18/11/2020)
3 ud × 81.99 (84.52 con costes indirectos) = 253.56
Extintor de nieve carbónica CO2, de eficacia 89B, de 5 kg. de agente extintor, construido en acero, con soporte y manguera con difusor, según Norma UNE. Equipo con certificación AENOR. Medida la unidad instalada. Medido según modelaje en Revit.

| Código | Ud | Descripción | Rendimiento | Precio | Importe |
|---|---|---|---|---|---|
| mP23FJ130 | ud | Extintor CO2 5 kg. de acero (material) | 1 | 76.591369905943 | 76.59 |
| O01OB190 | h. | Ayudante fontanero | 0.312 | 16 | 4.99 |
| %PM01 | % | Pequeño material | 0.5 % | 81.58 | 0.41 |
|  |  | Total |  |  | 81.99 |

**mE26FEA030** ud EXTINTOR POLVO ABC 6 KG.PR.INC (18/11/2020)
73 ud × 34.52 (35.58 con costes indirectos) = 2597.34
Extintor de polvo químico ABC polivalente antibrasa, de eficacia 34A/183B, de 6 kg. de agente extintor, con soporte, manómetro comprobable y manguera con difusor, según Norma UNE, certificado AENOR. Medida la unidad instalada. Medido según modelaje en Revit.

| Código | Ud | Descripción | Rendimiento | Precio | Importe |
|---|---|---|---|---|---|
| mP23FJ030 | ud | Extintor polvo ABC 6 kg. pr.inc. (material) | 1 | 29.360525139555 | 29.36 |
| O01OB190 | h. | Ayudante fontanero | 0.312 | 16 | 4.99 |
| %PM01 | % | Pequeño material | 0.5 % | 34.35 | 0.17 |
|  |  | Total |  |  | 34.52 |

**DPACDES5M** UD SISTEMA LLENADO Y CONTR. ALJIBE (25/07/2006)
1 UD × 318.56 (328.37 con costes indirectos) = 328.37
Sistema de llenado de red de aljibe de incendios de aguan, formado por 2 m de tubo de polietileno reticulado (PE-Xa),PN=6 atm, suministrado en rollos, colocado superficialmente, con aislamiento mediante coquilla flexible de espuma elastomérica, válvulas de corte, filtro retenedor de residuos, contador de agua y válvula de retención, sistema de boya de corte de caudal y flotador. Incluso material auxiliar para montaje y sujeción a la obra, accesorios y piezas especiales.

| Código | Ud | Descripción | Rendimiento | Precio | Importe |
|---|---|---|---|---|---|
| UPACXX015 | UD | SIST. LLENADO CONTROL ALJIBE (material) | 1 | 218.6839113596 | 218.68 |
| P001 | ud | PARTE PROP. PEQUEÑO MATERIAL (material) | 30 | 0.2600046504184 | 7.80 |
| O01OA110 | h. | Cuadrilla C (mano de obra; 18/11/2020) | 2.895 | 28.6 | 82.80 |
| %0300 | % | Medios auxiliares | 3 % | 309.28 | 9.28 |
|  |  | Total |  |  | 318.56 |

Relación comercial: ADMON: Conselleria, 314.44, Alicante, 323.03, Andalucía, 321.36, Aragón, 323.8, Asturias, 328.25, Baleares, 319.27, Canarias, 317.73, Cantabria, 320.04, Castellón, 317.48, Castilla - La Manc, 317.06, Castilla y León, 320.13, Cataluña, 325.92, Comunitat Valencia, 320.4, Extremadura, 317, Galicia, 319.72, Madrid (Comunidad, 327.83, Murcia (Región), 319.57, Navarra (Comunidad, 326.01, País Vasco, 330.27, Rioja, La, 323.17, Valencia, 318.94

### HIDRA_ HIDRANTES (15/03/2016)
Importe: 1339.73

**E26HCH030** u HIDRANTE COLUMNA HÚMEDA 6"-DN150 (15/03/2016)
1 u × 999.28 (1030.06 con costes indirectos) = 1030.06
Hidrante de columna h?meda de toma a tuber?a recta de 6"-DN150, embridada DIN PN16; equipada con 3 bocas de salida: 1 salida central de 100 mm con rosca y tap?n tipo bombero seg?n UNE 23400; y 2 salidas laterales de 70 mm con racor y tap?n de aluminio ligero tipo Barcelona seg?n UNE 23400. Incluye tornillos de titanio, cierre por obturador reemplazable "in situ" y sistema de drenaje. Con sistema antirrotura por impacto y antihielo. Equipo conforme a Norma UNE-EN 14384, con marcado CE conforme a Directiva de Productos de la Construcci?n 89/106CE. Totalmente instalada, probada y funcionando; i/p.p. de medios auxiliares. Medido según modelaje en Revit.

| Código | Ud | Descripción | Rendimiento | Precio | Importe |
|---|---|---|---|---|---|
| O01OB170 | h. | Oficial 1ª fontanero calefactor | 0.597 | 18.5 | 11.045 |
| O01OB190 | h. | Ayudante fontanero | 0.597 | 16 | 9.552 |
| P23HCH030 | u | Hidrante columna húmeda 6"-DN150 (material) | 1 | 963.86723963759 | 963.867 |
| %PM0100 | % | Pequeño Material | 1 % | 984.464 | 9.845 |
| %0050 | % | Medios auxiliares | 0.5 % | 994.309 | 4.972 |
|  |  | Total |  |  | 999.28 |

Claves: equipo, auxiliar, tapón, cierre, toma, boca, central, racor, medio, tornillo, marco, humedad, recta, salida, tubería, producción, círculo, impacto, lateral, ligero, columna, norma, aluminio, hielo, rosca, construcción, hidrante

**E26HOF030** u CODO FIJO PARA HIDRANTE DN100 SALIDA D=100 MM (15/03/2016)
1 u × 282.22 (290.91 con costes indirectos) = 290.91
Codo fijo para montaje en hidrante bajo rasante (hidrante no incluido), de di?metro de entrada DN-100 de tipo racor bombero o Barcelona, y salida de codo en di?metro 70 mm, de tipo Barcelona o bombero; con acabado en color rojo bomberos (RAL 3000 o similar). Totalmente montado; i/p.p. de medios auxiliares. Medido según modelaje en Revit.

| Código | Ud | Descripción | Rendimiento | Precio | Importe |
|---|---|---|---|---|---|
| O01OB170 | h. | Oficial 1ª fontanero calefactor | 0.093 | 18.5 | 1.72 |
| P23HOF030 | u | Codo fijo para hidrante DN100 salida 100 mm (material) | 1 | 273.59489349219 | 273.59 |
| %PM0200 | % | Pequeño Material | 2 % | 275.31 | 5.51 |
| %0050 | % | Medios auxiliares | 0.5 % | 280.82 | 1.40 |
|  |  | Total |  |  | 282.22 |

Claves: auxiliar, montaje, color, rojo, racor, medio, salida, diámetro, entrada, hidrante

**E26HW020** u LLAVE PARA HIDRANTE DE COLUMNA (18/11/2020)
1 u × 18.2 (18.76 con costes indirectos) = 18.76
Llave para accionamiento (apertura y cierre) de hidrante de columna, de tipo cuadradillo de 30x30 mm. Medida la unidad suministrada. Medido según modelaje en Revit.

| Código | Ud | Descripción | Rendimiento | Precio | Importe |
|---|---|---|---|---|---|
| O01OB190 | h. | Ayudante fontanero | 0.026 | 16 | 0.42 |
| P23HW050 | u | Llave para hidrante de columna cuadradillo 30x30 mm (material) | 1 | 17.600314797553 | 17.60 |
| %0050 | % | Medios auxiliares | 0.5 % | 18.02 | 0.09 |
| %PM01 | % | Pequeño material | 0.5 % | 18.11 | 0.09 |
|  |  | Total |  |  | 18.2 |

Claves: cierre, suministro, columna, hidrante

### 08.11.01 DETECCIÓN (18/11/2020)
Importe: 92586.76
Relación comercial: ADMON: Conselleria, 89414.94, Alicante, 91415.44, Andalucía, 92589.72, Aragón, 94029.04, Asturias, 96973.33, Baleares, 91281.78, Canarias, 90227.08, Cantabria, 91753.25, Castellón, 92417.23, Castilla - La Manc, 89763.16, Castilla y León, 91764.85, Cataluña, 95443.09, Comunitat Valencia, 91886.66, Extremadura, 89652.47, Galicia, 91527.58, Madrid (Comunidad, 96625.75, Murcia (Región), 91406.11, Navarra (Comunidad, 95444.42, País Vasco, 98163.98, Rioja, La, 93670.11, Valencia, 92350.1

**DGHSDFGHSH** m INTALACIÓN DE LAZO ANALOGICO 2X1,5-LHR BAJO TUBO PVC RIGIDO (18/11/2020)
9750 m × 4.27 (4.4 con costes indirectos) = 42900.00
Suministro e instalación de metro lineal de cable manguera 2x1.5 AS+ y marcado CPR para el lazo analógico. Formado por un par de hilos trenzados y apantallados, de sección 1,5 mm2 de la marca Agulera electrónica. Trenzado de 20 vueltas por metro. Pantalla de aluminio con hilo de drenaje. Resistente al fuego según UNE 50200. De color rojo y cobre pulido flexible, resistente al fuego y libre de halógenos. Aislamiento de silicona. Instalado bajo tubo de PVC rígido de 16mm. Ejecución en superficie. Incluso p.p. de cajas de derivación, regletas, soportes y pequeño material.
Totalmente medida la longitud instalado, conexionado y probado. Medido según modelaje en Revit.

| Código | Ud | Descripción | Rendimiento | Precio | Importe |
|---|---|---|---|---|---|
| 2X1.5-LHR | u | 2x1.5-LHR Cable de 2 x 1,5 libre de halógenos y resistente al fu (material) | 1 | 1.2300220000563 | 1.23 |
| 88IN0099 | u | Tubo de PVC rígido de Ø 16 mm (material) | 1 | 0.8800157398777 | 0.88 |
| O01OB200 | h | Oficial 1ª electricidad (mano de obra; 18/11/2020) | 0.056 | 18.5 | 1.04 |
| O01OB220 | h | Ayudante electricista | 0.056 | 16 | 0.90 |
| WW00300 | u | Material complementario o pzas. E (material) | 0.3 | 0.3600064390409 | 0.11 |
| WW00400 | u | Pequeño material (material) | 0.5 | 0.1800032195204 | 0.09 |
| %0050 | % | Medios auxiliares | 0.5 % | 4.25 | 0.02 |
|  |  | Total |  |  | 4.27 |

Relación comercial: ADMON: Conselleria, 4, Alicante, 4.16, Andalucía, 4.26, Aragón, 4.38, Asturias, 4.62, Baleares, 4.15, Canarias, 4.06, Cantabria, 4.19, Castellón, 4.25, Castilla - La Manc, 4.03, Castilla y León, Cataluña, 4.49, Comunitat Valencia, 4.2, Extremadura, 4.02, Galicia, 4.17, Madrid (Comunidad, 4.59, Murcia (Región), Navarra (Comunidad, País Vasco, 4.71, Rioja, La, 4.35, Valencia, 4.24

**E30we1495** m INSTALACIÓN ALIMENT. AUXILIAR BAJO TUBO PVC RIGIDO 2X1,5-LH (18/11/2020)
350 m × 3.77 (3.89 con costes indirectos) = 1361.50
Suministro e instalación de metro lineal de cable manguera 2x1.5-LH para alimentación auxiliar de equipos (retenedores, compuertas, módulos, equipos pci, etc). Formado por un par de hilos trenzados y apantallados, de sección 1,5 mm2 de la marca Agulera electrónica. Trenzado de 20 vueltas por metro. Pantalla de aluminio con hilo de drenaje. De color rojo y cobre pulido flexible y libre de halógenos. Instalado bajo tubo de PVC rígido de 16mm. Ejecución en superficie. Incluso p.p. de cajas de derivación, regletas, soportes y pequeño material.
Totalmente medida la longitud instalado, conexionado y probado. Medido según modelaje en Revit.

| Código | Ud | Descripción | Rendimiento | Precio | Importe |
|---|---|---|---|---|---|
| 2x1.5-LH | u | 2x1.5-LH Cable con funda y pantalla libre de halógenos (material) | 1 | 0.730013056944 | 0.73 |
| 88IN0099 | u | Tubo de PVC rígido de Ø 16 mm | 1 | 0.8800157398777 | 0.88 |
| O01OB200 | h | Oficial 1ª electricidad | 0.056 | 18.5 | 1.04 |
| O01OB220 | h | Ayudante electricista | 0.056 | 16 | 0.90 |
| WW00300 | u | Material complementario o pzas. E | 0.3 | 0.3600064390409 | 0.11 |
| WW00400 | u | Pequeño material | 0.5 | 0.1800032195204 | 0.09 |
| %0050 | % | Medios auxiliares | 0.5 % | 3.75 | 0.02 |
|  |  | Total |  |  | 3.77 |

Relación comercial: ADMON: Conselleria, 3.5, Alicante, 3.66, Andalucía, 3.76, Aragón, 3.88, Asturias, 4.12, Baleares, 3.65, Canarias, 3.56, Cantabria, 3.69, Castellón, 3.75, Castilla - La Manc, 3.53, Castilla y León, Cataluña, 3.99, Comunitat Valencia, 3.7, Extremadura, 3.52, Galicia, 3.67, Madrid (Comunidad, 4.09, Murcia (Región), Navarra (Comunidad, País Vasco, 4.21, Rioja, La, 3.85, Valencia, 3.74

**FGDFGDFGFG** u AE/SA-C8. CENTRAL DE 8 BUCLES + B/12-15 BATERIAS RECARGABLES (18/11/2020)
1 u × 2674.71 (2757.09 con costes indirectos) = 2757.09
Suministro e instalacion de Central inteligente de control de incendios de AGUILERA ELECTRONICA o equivalente, con capacidad para 8 blucle de 1000 equipos, al que se conectan los detectores, pulsadores, módulos de maniobras, de control y demás elementos que configuran la instalación certificada según las normas europeas UNE-EN 54-2 y UNEEN 54-4, controla individualmente todos los equipos que componen las instalaciones de detección de incendios.
Central inteligente de control de incendios con bus para la conexión de 1 a 4 tarjetas AE/SA-CTL. Cada tarjeta controla dos bucles algorítmicos bidireccionales, con capacidad de 125 equipos cada uno, a los que se conectan los detectores, pulsadores, módulos de maniobras, de control y demás elementos que configuran la instalación.
- Capacidad de control de hasta 1000 equipos, que dependiendo del tipo puede significar el control de más de 3000 puntos independientes. Para cada 250 equipos la central dispone de un microprocesador independiente.
- Fuente de alimentación conmutada independiente de 27,2 Vcc 4 A.
- Cargador de baterías de emergencia. Capacidad para dos baterías de 12V / 17 Ah.
- Medidas: Alto 500 – Ancho 390 – Fondo 145 mm
Incluso transporte, montaje, p.p. de piezas especiales (como finales de linea y codos 90º), elementos de suspensión, accesorios, pequeño material auxiliar, pruebas de funcionamiento y puesta en servicio. Medido según modelaje en Revit.

| Código | Ud | Descripción | Rendimiento | Precio |
|---|---|---|---|---|
| PGENP15.0161 | u | Pequeño material eléctrico (material) | 10 | 1.1100198537093 |
| O01OA160 | h. | Cuadrilla H (mano de obra; 18/11/2020) | 8.752 | 20.08 |
| OGENO01.0128 | h | Integrador KNX (material) | 5 | 31.980572001463 |
| FHGFHGFHD | u | AE/SA-C8. Central de 8 bucles (material) | 1 | 1232.6920478125 |
| DSDGDGD | u | B/12-15. Baterias recargables 12V/ 17Ah (material) | 2 | 72.831302653738 |
| ZFGSDFASF | u | AE/SA-CTL TARJETA 2 BUCLES 2 HILOS o equivalente (material) | 4 | 211.76378758692 |
| EFGEDGEA | u | AE/SA-PRG PROGRAMADOR DE DIRECCIONES SIST.ALGORIT. (material) | 1 | 76.031359889657 |
| %0050 | % | Medios auxiliares | 0.5 % |  |
| %PM01 | % | Pequeño material | 0.5 % |  |

**SDFSDVSDF** u AE/C5-OPT. DETECTOR OPTICO-TERMICO (18/11/2020)
73 u × 35.04 (36.12 con costes indirectos) = 2636.76
Suministro e instalacion de Detector multisensor óptico de humos y térmico de calor (clase A).Certificados LPCB según norma EN 54-5 y EN 54-7.
Detectores de bajo perfil con diseño atractivo. Fabricados con tecnología SMD, disponen de doble indicador luminoso, salida de alarma remota y misma base intercambiable de fácil conexión.
Zócalo y protector de polvo incluidos.
- Conexión a 2 hilos.
- Alimentación entre 15 y 35 Vcc.
- Consumo 35 uA (reposo), 80 mA (alarma).
- Medidas: Ø 99 mm, altura con base incluida: 61 mm.
Incluso Suplemento de montaje para tubo visto. Facilita la instalaci?n permitiendo la entrada de 3 tubos de 20 mm.
Fabricado en ABS, transporte, montaje, p.p. de piezas especiales (como finales de linea y codos 90º), elementos de suspensión, accesorios, pequeño material auxiliar, pruebas de funcionamiento y puesta en servicio. Medido según modelaje en Revit.

| Código | Ud | Descripción | Rendimiento | Precio | Importe |
|---|---|---|---|---|---|
| HGDSFHDF | u | AE/SA-ZB2. Zócalo para detectores algorítmicos (material) | 1 | 4.4600797725618 | 4.46 |
| PGENP15.0161 | u | Pequeño material eléctrico | 8 | 1.1100198537093 | 8.88 |
| O01OB200 | h | Oficial 1ª electricidad | 0.159 | 18.5 | 2.94 |
| SDFSDFSDF | u | AE/SAT-T. DETECTOR OPTICO TERMICO (material) | 1 | 17.870319626834 | 17.87 |
| LDKKGA | ud | Suplemento para tubo visto (material) | 1 | 0.7200128780817 | 0.72 |
| %0050 | % | Medios auxiliares | 0.5 % | 34.87 | 0.17 |
|  |  | Total |  |  | 35.04 |

Relación comercial: ADMON: Conselleria, 34.74, Alicante, 34.99, Andalucía, 35.14, Aragón, 35.34, Asturias, 35.71, Baleares, 34.96, Canarias, 34.83, Cantabria, 35.02, Castellón, 35.07, Castilla - La Manc, 34.78, Castilla y León, 35.03, Cataluña, 35.52, Comunitat Valencia, 35.05, Extremadura, 34.77, Galicia, 35, Madrid (Comunidad, 35.67, Murcia (Región), 34.98, Navarra (Comunidad, País Vasco, 35.87, Rioja, La, 35.29, Valencia, 35.1

**225CDRED** ud AE/SA-FA FUENTE ALIMENTACION CONMUTADA 5A ALGORIT (18/11/2020)
1 ud × 579.44 (597.29 con costes indirectos) = 597.29
Suministro e instalación de Fuentes de alimentación conmutadas de 24Vcc / 5A y 2A fabricadas según norma EN 54-4.
Bitensión 230/115 Vca ; 50/60Hz. Pprovista de indicaciones luminosas del estado general de la fuente de alimentación, estado y carga de las baterías y de los fusibles de salida según norma EN 54-4.
Disponen de 2 salidas independientes protegidas contra cortocircuitos. Equipan una tarjeta microprocesada que mantiene informada a la central algorítmica de su estado permanentemente.
- Dispone de capacidad para 2 baterías 12V/17Ah.
- Dimensiones: 390 x 440 x 100 mm
incluso bateria recargables de 12V/17 Ah. Medido según modelaje en Revit.

| Código | Ud | Descripción | Rendimiento | Precio | Importe |
|---|---|---|---|---|---|
| O01OB200 | h | Oficial 1ª electricidad | 0.159 | 18.5 | 2.94 |
| PGENP15.0161 | u | Pequeño material eléctrico | 8 | 1.1100198537093 | 8.88 |
| KFGS2 | ud | fuente de alimentación conmutada 5a (material) | 1 | 419.07749558015 | 419.08 |
| DSDGDGD | u | B/12-15. Baterias recargables 12V/ 17Ah | 2 | 72.831302653738 | 145.66 |
| %0050 | % | Medios auxiliares | 0.5 % | 576.56 | 2.88 |
|  |  | Total |  |  | 579.44 |

Relación comercial: ADMON: Conselleria, 579.14, Alicante, 579.39, Andalucía, 579.53, Aragón, 579.73, Asturias, 580.11, Baleares, 579.36, Canarias, 579.23, Cantabria, 579.42, Castellón, 579.47, Castilla - La Manc, 579.18, Castilla y León, 579.43, Cataluña, 579.92, Comunitat Valencia, 579.45, Extremadura, 579.17, Galicia, 579.4, Madrid (Comunidad, 580.07, Murcia (Región), 579.38, Navarra (Comunidad, País Vasco, 580.27, Rioja, La, 579.68, Valencia, 579.5

**DFGD2** ud AE/SA-OPI DETECTOR OPTICO BAJO PERFIL ALGORITMICO (18/11/2020)
240 ud × 45.85 (47.26 con costes indirectos) = 11342.40
Suministro e instalación de DETECTOR OPTICO BAJO PERFIL ALGORITMICO. Las características que le otorgan la distinción entre el resto de detectores ópticos son su diseño y sus dimensines. El E/SA-OPI tiene un perfil más bajo, solo 43 mm de altura, lo que le permite estar más pegado al techol. Certificado de conformidad CE según norma EN 54-7.. Medido según modelaje en Revit.

| Código | Ud | Descripción | Rendimiento | Precio | Importe |
|---|---|---|---|---|---|
| GFHSDGDG | u | AE/SA-OP. Detector óptico (material) | 1 | 33.800604554392 | 33.80 |
| PGENP15.0161 | u | Pequeño material eléctrico | 8 | 1.1100198537093 | 8.88 |
| O01OB200 | h | Oficial 1ª electricidad | 0.159 | 18.5 | 2.94 |
| %0050 | % | Medios auxiliares | 0.5 % | 45.62 | 0.23 |
|  |  | Total |  |  | 45.85 |

Relación comercial: ADMON: Conselleria, 45.55, Alicante, 45.8, Andalucía, 45.94, Aragón, 46.14, Asturias, 46.51, Baleares, 45.77, Canarias, 45.64, Cantabria, 45.83, Castellón, 45.88, Castilla - La Manc, 45.59, Castilla y León, 45.84, Cataluña, 46.32, Comunitat Valencia, 45.86, Extremadura, 45.58, Galicia, 45.81, Madrid (Comunidad, 46.47, Murcia (Región), 45.79, Navarra (Comunidad, País Vasco, 46.67, Rioja, La, 46.09, Valencia, 45.91

**FKKDLF3** ud AE/SA-T DETECTOR TERMOVELOCIMETRICO ALGORIT (18/11/2020)
31 ud × 44.73 (46.11 con costes indirectos) = 1429.41
Suministro e instalación de Detector de calor fabricado por AGUILERA ELECTRÓNICA o equivalente según Norma UNE EN 54-5 con certificado de conformidad CE y marca de calidad AENOR. Unidad algorítmica direccionable que gestiona dos parámetros de temperatura:
Diferencial: Toma medidas del incremento de temperatura en tiempo.
Térmica: Controla la temperatura ambiente que detecta en cada momento.
Ambas medidas son analizadas y enviadas a la central para que esta tome la decisión
de alarma de acuerdo con la programación hecha en cada caso. Medido según modelaje en Revit.

| Código | Ud | Descripción | Rendimiento | Precio | Importe |
|---|---|---|---|---|---|
| PGENP15.0161 | u | Pequeño material eléctrico | 8 | 1.1100198537093 | 8.88 |
| O01OB200 | h | Oficial 1ª electricidad | 0.159 | 18.5 | 2.94 |
| GFHSDGDG1 | u | Detector termovelocimetrico (material) | 1 | 32.690584700683 | 32.69 |
| %0050 | % | Medios auxiliares | 0.5 % | 44.51 | 0.22 |
|  |  | Total |  |  | 44.73 |

Relación comercial: ADMON: Conselleria, 44.43, Alicante, 44.68, Andalucía, 44.82, Aragón, 45.02, Asturias, 45.4, Baleares, 44.65, Canarias, 44.52, Cantabria, 44.71, Castellón, 44.76, Castilla - La Manc, 44.47, Castilla y León, 44.72, Cataluña, 45.21, Comunitat Valencia, 44.74, Extremadura, 44.46, Galicia, 44.69, Madrid (Comunidad, 45.36, Murcia (Región), 44.67, Navarra (Comunidad, País Vasco, 45.56, Rioja, La, 44.97, Valencia, 44.79

**LFLFAFG2** ud AE/SA-ZS SUPLEMENTO DETECTOR PARA SUPERFICIE (18/11/2020)
68 ud × 5.97 (6.15 con costes indirectos) = 418.20
Suministro e instalación de Suplemento de montaje para tubo visto. Facilita la instalación permitiendo la entrada de 3 tubos de 20 mm.
Compatible con todos los detectores algorítmicos. Fabricado en ABS. Medido según modelaje en Revit.

| Código | Ud | Descripción | Rendimiento | Precio | Importe |
|---|---|---|---|---|---|
| PGENP15.0161 | u | Pequeño material eléctrico | 2 | 1.1100198537093 | 2.22 |
| O01OB200 | h | Oficial 1ª electricidad | 0.159 | 18.5 | 2.94 |
| GFHSDGDG2 | u | Suplementeo detector para superficie (material) | 1 | 0.7800139512552 | 0.78 |
| %0050 | % | Medios auxiliares | 0.5 % | 5.94 | 0.03 |
|  |  | Total |  |  | 5.97 |

Relación comercial: ADMON: Conselleria, 5.67, Alicante, 5.92, Andalucía, 6.06, Aragón, 6.26, Asturias, 6.63, Baleares, 5.89, Canarias, 5.76, Cantabria, 5.95, Castellón, 6, Castilla - La Manc, 5.71, Castilla y León, 5.96, Cataluña, 6.44, Comunitat Valencia, 5.98, Extremadura, 5.7, Galicia, 5.93, Madrid (Comunidad, 6.59, Murcia (Región), 5.91, Navarra (Comunidad, País Vasco, 6.79, Rioja, La, 6.21, Valencia, 6.03

**DFAD1** ud ZOCALO DETECTOR CON AISLADOR (18/11/2020)
54 ud × 22.06 (22.74 con costes indirectos) = 1227.96
Suministro e instalación de ZOCALO DETECTOR CON AISLADOR, i/ parte proporcional de piezas necesarias para su correcto montaje. Totalmente instalado. Medido según modelaje en Revit.

| Código | Ud | Descripción | Rendimiento | Precio | Importe |
|---|---|---|---|---|---|
| PGENP15.0161 | u | Pequeño material eléctrico | 2 | 1.1100198537093 | 2.22 |
| O01OB200 | h | Oficial 1ª electricidad | 0.159 | 18.5 | 2.94 |
| GFHSDGDG3 | u | zocalo detector con aislador (material) | 1 | 16.790300309711 | 16.79 |
| %0050 | % | Medios auxiliares | 0.5 % | 21.95 | 0.11 |
|  |  | Total |  |  | 22.06 |

Relación comercial: ADMON: Conselleria, 21.76, Alicante, 22.01, Andalucía, 22.15, Aragón, 22.35, Asturias, 22.72, Baleares, 21.98, Canarias, 21.85, Cantabria, 22.04, Castellón, 22.09, Castilla - La Manc, 21.8, Castilla y León, 22.05, Cataluña, 22.53, Comunitat Valencia, 22.07, Extremadura, 21.79, Galicia, 22.02, Madrid (Comunidad, 22.68, Murcia (Región), 22, Navarra (Comunidad, País Vasco, 22.88, Rioja, La, 22.3, Valencia, 22.12

**DFAD13** ud ZOCALO DETECTOR ALGORIT (18/11/2020)
217 ud × 7.87 (8.11 con costes indirectos) = 1759.87
Suministro e instalación de Zócalo fabricado en ABS por AGUILERA ELECTRÓNICA o equivalente, reciclable con contactos arandelas y tuercas, para conexión de los cables, en acero inoxidable. Permiten el intercambio de todos los detectores algorítmicos, i/ parte proporcional de piezas necesarias para su correcto montaje. Totalmente instalado. Medido según modelaje en Revit.

| Código | Ud | Descripción | Rendimiento | Precio | Importe |
|---|---|---|---|---|---|
| PGENP15.0161 | u | Pequeño material eléctrico | 2 | 1.1100198537093 | 2.22 |
| O01OB200 | h | Oficial 1ª electricidad | 0.159 | 18.5 | 2.94 |
| GFHSDGDG4 | u | zocalo detectores algorit (material) | 1 | 2.6700477562197 | 2.67 |
| %0050 | % | Medios auxiliares | 0.5 % | 7.83 | 0.04 |
|  |  | Total |  |  | 7.87 |

Relación comercial: ADMON: Conselleria, 7.57, Alicante, 7.82, Andalucía, 7.96, Aragón, 8.16, Asturias, 8.53, Baleares, 7.79, Canarias, 7.66, Cantabria, 7.85, Castellón, 7.9, Castilla - La Manc, 7.61, Castilla y León, 7.86, Cataluña, 8.34, Comunitat Valencia, 7.88, Extremadura, 7.6, Galicia, 7.83, Madrid (Comunidad, 8.49, Murcia (Región), 7.81, Navarra (Comunidad, País Vasco, 8.69, Rioja, La, 8.11, Valencia, 7.93

**DFADFA45** ud SIRENA ALGORITMICA CON BASE (18/11/2020)
51 ud × 69.68 (71.83 con costes indirectos) = 3663.33
Suministro e instalación de sirena para conectar al bucle algorítmico, que dispone de las siguientes características:
• Conexión a base de detectores de sistema algorítmico AE/SA-ZB2.
• Incluye base para inserción de detectores algorítmicos de la serie SA de Aguilera AE/SA-OP, AE/SA-OPT y AE/SA-T
• Conexión a bucle algorítmico, ocupando 1 dirección. Totalmente programable como una salida independiente, asociada al detector
conectado a ella, a la zona o sector. Medido según modelaje en Revit.

| Código | Ud | Descripción | Rendimiento | Precio | Importe |
|---|---|---|---|---|---|
| PGENP15.0161 | u | Pequeño material eléctrico | 8 | 1.1100198537093 | 8.88 |
| O01OB200 | h | Oficial 1ª electricidad | 0.239 | 18.5 | 4.42 |
| ZBZDVZGZG1 | u | Sirena algoritmica con base (material) | 1 | 56.031002165165 | 56.03 |
| %0050 | % | Medios auxiliares | 0.5 % | 69.33 | 0.35 |
|  |  | Total |  |  | 69.68 |

Relación comercial: ADMON: Conselleria, 69.21, Alicante, 69.6, Andalucía, 69.82, Aragón, 70.12, Asturias, 70.67, Baleares, 69.56, Canarias, 69.37, Cantabria, 69.65, Castellón, 69.72, Castilla - La Manc, 69.27, Castilla y León, 69.67, Cataluña, 70.38, Comunitat Valencia, 69.69, Extremadura, Galicia, 69.61, Madrid (Comunidad, 70.61, Murcia (Región), Navarra (Comunidad, 70.39, País Vasco, 70.91, Rioja, La, 70.04, Valencia, 69.76

**DFAD25** ud AE/SA-MC5 MODULO MASTER 1 ZONA DETECTORES CONV (18/11/2020)
4 ud × 56.98 (58.73 con costes indirectos) = 234.92
Suministro e instalación de Unidad microprocesada direccionable fabricada por AGUILERA ELECTRÓNICA o equivalente que controla un bucle con detectores, pulsadores y otros equipos convencionales. Indicado para una zona de detectores convencionales de la serie C5.
Dispone de un relé de salida supervisado para la activación de una maniobra de evacuación en cumplimiento de la norma de instalación EN 54-14. Especial para controlar zonas de detectores o pulsadores convencionales en áreas donde no se instalan detectores inteligentes.
- Admite alimentación auxiliar para los equipos del bucle.
- Provisto de autoaislador que le aísla del resto de la instalación en caso de cortocircuito en su interior.
- Conexión a 2 hilos con clemas extraíbles.
- Alimentación: entre 18 y 27 Vcc..
- Consumo máximo: 900 µA.
- Consumo máximo bucle alimentación auxiliar: 44 mA.
- Montado en caja de ABS de 105 x 82 x 25 mm. Medido según modelaje en Revit.

| Código | Ud | Descripción | Rendimiento | Precio | Importe |
|---|---|---|---|---|---|
| PGENP15.0161 | u | Pequeño material eléctrico | 8 | 1.1100198537093 | 8.88 |
| O01OB200 | h | Oficial 1ª electricidad | 0.159 | 18.5 | 2.94 |
| PA1 | u | modulo master 1 zona (material) | 1 | 44.880802733761 | 44.88 |
| %0050 | % | Medios auxiliares | 0.5 % | 56.70 | 0.28 |
|  |  | Total |  |  | 56.98 |

Relación comercial: ADMON: Conselleria, 56.68, Alicante, 56.93, Andalucía, 57.07, Aragón, 57.28, Asturias, 57.65, Baleares, 56.9, Canarias, 56.77, Cantabria, 56.96, Castellón, 57.01, Castilla - La Manc, 56.72, Castilla y León, 56.97, Cataluña, 57.46, Comunitat Valencia, 56.99, Extremadura, 56.71, Galicia, 56.94, Madrid (Comunidad, 57.61, Murcia (Región), 56.92, Navarra (Comunidad, País Vasco, 57.81, Rioja, La, 57.22, Valencia, 57.04

**DFGDGFZG** u AE/BO3000.BARRERA OPTICA INFRARROJA (18/11/2020)
3 u × 751.11 (774.24 con costes indirectos) = 2322.72
Barrera óptica detectora de humos de Aguilera Electrónica o equivalente. Con emisor y receptor independientes mediante infrarrojos, dispone de unidad controlador para su instalación a baja altura., diseñada para aquellas instalaciones donde el haz de detección es estrecho o la estructura del edificio tiene superficies reflectoras, rango de detección entre 5 y 120 metros, permite hasta dos detectores por controlador con relés de fuego y avería independientes, sensibilidad programable, laser integrado para su fácil alineación. Medido según modelaje en Revit.

| Código | Ud | Descripción | Rendimiento | Precio | Importe |
|---|---|---|---|---|---|
| O01OA160 | h. | Cuadrilla H | 1.194 | 20.08 | 23.98 |
| PGENP05.0245 | u | Pequeño material (material) | 10 | 0.4200075122143 | 4.20 |
| DHDFHSDH | u | AE/BO3000. Barrera óptica infrarroja (material) | 1 | 719.19286341502 | 719.19 |
| %0050 | % | Medios auxiliares | 0.5 % | 747.37 | 3.74 |
|  |  | Total |  |  | 751.11 |

**DFAD2522** ud AE/SA-MDL MODULO MASTER 1 ZONA DETECTORES LINEALES (18/11/2020)
4 ud × 65.37 (67.38 con costes indirectos) = 269.52
Suministro e instalación deUnidad microprocesada direccionable fabricada por AGUILERA ELECTRÓNICA o equivalente que controla un bucle con detectores, pulsadores y otros equipos convencionales. Indicado para el control de un detector de humos lineal.
Dispone de un relé de salida supervisado para la activación de una maniobra de evacuación en cumplimiento de la norma de instalación EN 54-14. Especial para controlar zonas de detectores o pulsadores convencionales en áreas donde no se instalan detectores inteligentes.
- Admite alimentación auxiliar para los equipos del bucle.
- Provisto de autoaislador que le aísla del resto de la instalación en caso de cortocircuito en su interior.
- Conexión a 2 hilos con clemas extraíbles.
- Alimentación: entre 18 y 27 Vcc..
- Consumo máximo: 900 µA.
- Consumo máximo bucle alimentación auxiliar: 44 mA.
- Montado en caja de ABS de 105 x 82 x 25 mm. Medido según modelaje en Revit.

| Código | Ud | Descripción | Rendimiento | Precio | Importe |
|---|---|---|---|---|---|
| PGENP15.0161 | u | Pequeño material eléctrico | 8 | 1.1100198537093 | 8.88 |
| O01OB200 | h | Oficial 1ª electricidad | 0.159 | 18.5 | 2.94 |
| PA136 | u | modulo master 1 zona detectores lineales (material) | 1 | 53.220951904874 | 53.22 |
| %0050 | % | Medios auxiliares | 0.5 % | 65.04 | 0.33 |
|  |  | Total |  |  | 65.37 |

Relación comercial: ADMON: Conselleria, 65.06, Alicante, 65.32, Andalucía, 65.46, Aragón, 65.66, Asturias, 66.03, Baleares, 65.29, Canarias, 65.15, Cantabria, 65.35, Castellón, 65.4, Castilla - La Manc, 65.1, Castilla y León, 65.36, Cataluña, 65.84, Comunitat Valencia, 65.38, Extremadura, 65.09, Galicia, 65.33, Madrid (Comunidad, 65.99, Murcia (Región), 65.31, Navarra (Comunidad, País Vasco, 66.19, Rioja, La, 65.61, Valencia, 65.43

**DFA1564** ud AE/SA-OPIC DETECTOR OPTICO PARA CONDUCTOS ALGORIT (18/11/2020)
4 ud × 126.84 (130.75 con costes indirectos) = 523.00
Suministro e instalación de Equipo fabricado por AGUILERA ELECTRÓNCIA o equivalente, formado por un detector óptico algorítmico AE/SA-OPI y caja metálica provista con piloto de alarma, racor para entrada de cables y racores para tubos sondas que toman las muestras del interior de los conductos. Medido según modelaje en Revit.

| Código | Ud | Descripción | Rendimiento | Precio | Importe |
|---|---|---|---|---|---|
| PGENP15.0161 | u | Pequeño material eléctrico | 8 | 1.1100198537093 | 8.88 |
| O01OB200 | h | Oficial 1ª electricidad | 0.159 | 18.5 | 2.94 |
| DFEGF23 |  | Detector optico para conductos (material) | 1 | 114.39204600523 | 114.39 |
| %0050 | % | Medios auxiliares | 0.5 % | 126.21 | 0.63 |
|  |  | Total |  |  | 126.84 |

Relación comercial: ADMON: Conselleria, 126.54, Alicante, 126.79, Andalucía, 126.93, Aragón, 127.13, Asturias, 127.5, Baleares, 126.76, Canarias, 126.63, Cantabria, 126.82, Castellón, 126.87, Castilla - La Manc, 126.58, Castilla y León, 126.83, Cataluña, 127.31, Comunitat Valencia, 126.85, Extremadura, 126.57, Galicia, 126.8, Madrid (Comunidad, 127.46, Murcia (Región), 126.78, Navarra (Comunidad, País Vasco, 127.67, Rioja, La, 127.08, Valencia, 126.9

**CXCBXCBZDFB** u AE/SA-PTA. PULSADOR ALGORITMICO CON AISLADOR (18/11/2020)
35 u × 36.69 (37.82 con costes indirectos) = 1323.70
Pulsador algoritmico con aislador. Medido según modelaje en Revit.

| Código | Ud | Descripción | Rendimiento | Precio | Importe |
|---|---|---|---|---|---|
| PGENP15.0161 | u | Pequeño material eléctrico | 8 | 1.1100198537093 | 8.88 |
| O01OB200 | h | Oficial 1ª electricidad | 0.159 | 18.5 | 2.94 |
| XCFBDCBD | u | AE/SA-PTA. PULSADOR ALGORITMICO CON AISLADOR o equivalente (material) | 1 | 23.470419789692 | 23.47 |
| DFGDFGADG | u | AE/V-PSBA. BASE ALTA PARA PULSADOR 40MM (material) | 1 | 1.220021821194 | 1.22 |
| %0050 | % | Medios auxiliares | 0.5 % | 36.51 | 0.18 |
|  |  | Total |  |  | 36.69 |

Relación comercial: ADMON: Conselleria, 36.39, Alicante, 36.64, Andalucía, 36.78, Aragón, 36.98, Asturias, 37.36, Baleares, 36.61, Canarias, 36.48, Cantabria, 36.67, Castellón, 36.72, Castilla - La Manc, 36.43, Castilla y León, 36.68, Cataluña, 37.17, Comunitat Valencia, 36.7, Extremadura, 36.42, Galicia, 36.65, Madrid (Comunidad, 37.32, Murcia (Región), 36.63, Navarra (Comunidad, País Vasco, 37.52, Rioja, La, 36.93, Valencia, 36.75

**DVZSVSDVSD<V** u AE/SA-ASF23. SIRENA ALGORITMICA FOCO Y AISLADOR (18/11/2020)
51 u × 126.21 (130.1 con costes indirectos) = 6635.10
Sirena con foco multitono de Aguilera Electrónica o equivalente. Certificada según EN 54-3. Incorpora un módulo microprocesado para su integración directa en el bucle algorítmico. Dimensiones:Ø 93 mm, altura: 80 mm. Incluye base alta. Nivel sonoro: 100 dB (tono 3). Intensidad luminosa: > 0,5Cd. Consumo: 25mA. Incorpora autoailador del equipo. Medido según modelaje en Revit.

| Código | Ud | Descripción | Rendimiento | Precio | Importe |
|---|---|---|---|---|---|
| PGENP15.0161 | u | Pequeño material eléctrico | 8 | 1.1100198537093 | 8.88 |
| O01OB200 | h | Oficial 1ª electricidad | 0.239 | 18.5 | 4.42 |
| ZBZDVZGZG | u | AE/SA-ASF23. Sirena algoritmica foco y aislador (material) | 1 | 112.2820082653 | 112.28 |
| %0050 | % | Medios auxiliares | 0.5 % | 125.58 | 0.63 |
|  |  | Total |  |  | 126.21 |

Relación comercial: ADMON: Conselleria, 125.75, Alicante, 126.13, Andalucía, 126.35, Aragón, 126.65, Asturias, 127.2, Baleares, 126.09, Canarias, 125.9, Cantabria, 126.18, Castellón, 126.25, Castilla - La Manc, 125.81, Castilla y León, 126.2, Cataluña, 126.91, Comunitat Valencia, 126.22, Extremadura, Galicia, 126.14, Madrid (Comunidad, 127.14, Murcia (Región), Navarra (Comunidad, 126.92, País Vasco, 127.44, Rioja, La, 126.57, Valencia, 126.29

| Medición | Uds. | Parcial |
|---|---|---|
|  | 35 | 35.00 |
|  | 16 | 16.00 |
| Subtotal |  | 51.00 |
| Total |  | 51 |

**PAGUAE_DDAS** u AE/DDAS. SISTEMA DE ASISTENCIA PARA PERSONAS DISCAPACITADAS (18/11/2020)
16 u × 97.51 (100.51 con costes indirectos) = 1608.16
Sistema de asistencia para personas discapacitadas de Aguilera Electr?nica o equivalente. Medido según modelaje en Revit.

| Código | Ud | Descripción | Rendimiento | Precio | Importe |
|---|---|---|---|---|---|
| PGENP15.0161 | u | Pequeño material eléctrico | 8 | 1.1100198537093 | 8.88 |
| O01OB200 | h | Oficial 1ª electricidad | 0.159 | 18.5 | 2.94 |
| P132G3 | u | sistema asistencial (material) | 1 | 85.201523906337 | 85.20 |
| %0050 | % | Medios auxiliares | 0.5 % | 97.02 | 0.49 |
|  |  | Total |  |  | 97.51 |

Relación comercial: ADMON: Conselleria, 97.2, Alicante, 97.46, Andalucía, 97.6, Aragón, 97.8, Asturias, 98.17, Baleares, 97.42, Canarias, 97.29, Cantabria, 97.49, Castellón, 97.54, Castilla - La Manc, 97.24, Castilla y León, 97.5, Cataluña, 97.98, Comunitat Valencia, 97.52, Extremadura, 97.23, Galicia, 97.47, Madrid (Comunidad, 98.13, Murcia (Región), 97.45, Navarra (Comunidad, País Vasco, 98.33, Rioja, La, 97.75, Valencia, 97.57

**DFGDFGDZF236** u AE/SA-M. MODULO MASTER 1 ZONA DETECTORES CONV (18/11/2020)
16 u × 60.17 (62.02 con costes indirectos) = 992.32
Equipo fabricado por Aguilera Electrónica, Unidad microprocesada direccionable fabricada por AGUILERA ELECTRONICA o equivalente que controla un bucle con detectores, pulsadores y otros equipos convencionales. Indicado para zonas de detectores convencionales.
dispone de un rele de salida supervisado para la activacion de una maniobra de evacuacion en cumplimiento de la norma de instalacion EN 54-14. Especial para controlar zonas de detectores o pulsadores convencionales en areas donde no - Admite alimentacion auxiliar para los equipos del bucle.
- Provisto de autoaislador que le afsla del resto de la instalacion en caso de cortocircuito en su interior.
- Conexion a 2 hilos con clemas extrafbles.
- Alimentacion: entre 18 y 27 Vcc..
- Consumo maximo: 900 pA.
- Consumo maximo bucle alimentacion auxiliar: 44 mA.
- Montado en caja de ABS de 105 x 82 x 25 mm.
Medido según modelaje en Revit.

| Código | Ud | Descripción | Rendimiento | Precio | Importe |
|---|---|---|---|---|---|
| PGENP15.0161 | u | Pequeño material eléctrico | 8 | 1.1100198537093 | 8.88 |
| O01OB200 | h | Oficial 1ª electricidad | 0.159 | 18.5 | 2.94 |
| PAGUAE_SA658 | u | mod 3e (material) | 1 | 48.050859433093 | 48.05 |
| %0050 | % | Medios auxiliares | 0.5 % | 59.87 | 0.30 |
|  |  | Total |  |  | 60.17 |

Relación comercial: ADMON: Conselleria, 59.87, Alicante, 60.12, Andalucía, 60.26, Aragón, 60.46, Asturias, 60.83, Baleares, 60.09, Canarias, 59.96, Cantabria, 60.15, Castellón, 60.2, Castilla - La Manc, 59.91, Castilla y León, 60.16, Cataluña, 60.64, Comunitat Valencia, 60.18, Extremadura, 59.9, Galicia, 60.13, Madrid (Comunidad, 60.79, Murcia (Región), 60.11, Navarra (Comunidad, País Vasco, 60.99, Rioja, La, 60.41, Valencia, 60.23

**DFGDF548** u AE/SA-2S MODULO ALGORITMICO 2 SALIDAS MANIOBRAS (18/11/2020)
4 u × 52.59 (54.21 con costes indirectos) = 216.84
Equipo fabricado por Aguilera Electrónica, Unidad microprocesada direccionable fabricada por AGUILERA ELECTR?NICA o equivalente seg?n
norma EN 54-18, que gestiona dos salidas por rel? libres de tensi?n: contactos N/C
(contactos cerrados) y N/A (contactos abiertos). Especial para ejecutar dos maniobras
independientes (cerrar puertas cortafuego, activar o desactivar electrov?lvulas, etc.).
- Provisto de autoaislador que le a?sla del resto de la instalaci?n en caso de cortocircuitoen su interior.
- Conexi?n a 2 hilos con clemas extra?bles.
- Alimentaci?n: entre 18 y 27 Vcc..
- Consumo reposo/alarma: 2.6 mA.
- Montado en caja de ABS de 105 x 82 x 25 mm. Medido según modelaje en Revit.

| Código | Ud | Descripción | Rendimiento | Precio | Importe |
|---|---|---|---|---|---|
| PGENP15.0161 | u | Pequeño material eléctrico | 8 | 1.1100198537093 | 8.88 |
| O01OB200 | h | Oficial 1ª electricidad | 0.159 | 18.5 | 2.94 |
| 25324 | u | modulo algoritmico 2 salidas (material) | 1 | 40.510724570959 | 40.51 |
| %0050 | % | Medios auxiliares | 0.5 % | 52.33 | 0.26 |
|  |  | Total |  |  | 52.59 |

Relación comercial: ADMON: Conselleria, 52.29, Alicante, 52.54, Andalucía, 52.68, Aragón, 52.88, Asturias, 53.26, Baleares, 52.51, Canarias, 52.38, Cantabria, 52.57, Castellón, 52.62, Castilla - La Manc, 52.33, Castilla y León, 52.58, Cataluña, 53.06, Comunitat Valencia, 52.6, Extremadura, 52.32, Galicia, 52.55, Madrid (Comunidad, 53.22, Murcia (Región), 52.53, Navarra (Comunidad, País Vasco, 53.42, Rioja, La, 52.83, Valencia, 52.65

**GDSF243** ud AE/SA-8E MODULO ALGORITMICO 8 ENTRADAS (18/11/2020)
1 ud × 50.36 (51.91 con costes indirectos) = 51.91
Suministro e instalación de Unidad microprocesada direccionable fabricada por AGUILERA ELECTRÓNICA o equivalente según norma EN 54-18:2003 que gestiona la información de ocho entradas digitales.
Con capacidad para personalizar hasta ocho equipos, identificar su ubicación e informar de los cambios de estado que se generen en cada uno de ellos. Cada entrada puede ser seleccionada para contacto abierto o cerrado.
- Provisto de autoaislador que le aísla del resto de la instalación en caso de cortocircuito en su interior.
- Conexión a 2 hilos con clemas extraíbles.
- Alimentación: entre 18 y 27 Vcc.
- Consumo: 1,2A en reposo y 1,2mA con las ocho entradas activadas.
- Montado en caja de ABS de 105 x 82 x 25 mm. Medido según modelaje en Revit.

| Código | Ud | Descripción | Rendimiento | Precio | Importe |
|---|---|---|---|---|---|
| PGENP15.0161 | u | Pequeño material eléctrico | 8 | 1.1100198537093 | 8.88 |
| O01OB200 | h | Oficial 1ª electricidad | 0.159 | 18.5 | 2.94 |
| 253243 | u | modulo Algoritmico 8 entradas (material) | 1 | 38.29068486354 | 38.29 |
| %0050 | % | Medios auxiliares | 0.5 % | 50.11 | 0.25 |
|  |  | Total |  |  | 50.36 |

Relación comercial: ADMON: Conselleria, 50.06, Alicante, 50.31, Andalucía, 50.45, Aragón, 50.65, Asturias, 51.02, Baleares, 50.28, Canarias, 50.15, Cantabria, 50.34, Castellón, 50.39, Castilla - La Manc, 50.1, Castilla y León, 50.35, Cataluña, 50.83, Comunitat Valencia, 50.37, Extremadura, 50.09, Galicia, 50.32, Madrid (Comunidad, 50.98, Murcia (Región), 50.3, Navarra (Comunidad, País Vasco, 51.18, Rioja, La, 50.6, Valencia, 50.42

**FDSF143** ud AE/SA-AB MODULO AISLADOR DE LINEA ALGORIT (18/11/2020)
14 ud × 36.76 (37.89 con costes indirectos) = 530.46
Suministro e instalación de Unidad fabricada por AGUILERA ELECTRONICA o equivalentesegún norma EN 54-17:2004.
Unidad microprocesada que se intercala en un bucle del sistema algorítmico, cada 23 equipos máximo, determinado por normativa EN 54-14, creando sectores. Su función es la de controlar la corriente que circula por el bucle y si esta se incrementa, sobrepas ando los parámetros que tiene programados, abre la línea, aislando el resto del bucle para que este siga funcionando.
Cuando la anomalía desaparece se repone automáticamente restableciendo el normal funcionamiento.
- Control de corriente bidireccional.
- Montado en caja de ABS de 105 x 82 x 25 mm. Medido según modelaje en Revit.

| Código | Ud | Descripción | Rendimiento | Precio | Importe |
|---|---|---|---|---|---|
| PGENP15.0161 | u | Pequeño material eléctrico | 8 | 1.1100198537093 | 8.88 |
| O01OB200 | h | Oficial 1ª electricidad | 0.159 | 18.5 | 2.94 |
| LDLKJGF5 | ud | Modulo aislador de linea algorit (material) | 1 | 24.760442862921 | 24.76 |
| %0050 | % | Medios auxiliares | 0.5 % | 36.58 | 0.18 |
|  |  | Total |  |  | 36.76 |

Relación comercial: ADMON: Conselleria, 36.46, Alicante, 36.71, Andalucía, 36.85, Aragón, 37.05, Asturias, 37.43, Baleares, 36.68, Canarias, 36.55, Cantabria, 36.74, Castellón, 36.79, Castilla - La Manc, 36.5, Castilla y León, 36.75, Cataluña, 37.24, Comunitat Valencia, 36.77, Extremadura, 36.49, Galicia, 36.72, Madrid (Comunidad, 37.39, Murcia (Región), 36.7, Navarra (Comunidad, País Vasco, 37.59, Rioja, La, 37, Valencia, 36.82

**LLKLF25** ud AE/SA-PX2 PANEL DE CONTROL EXTINCION ALGORIT (18/11/2020)
1 ud × 588.47 (606.59 con costes indirectos) = 606.59
Suministro e instalación de PANEL DE CONTROL EXTINCION ALGORIT.
Desarrollado y fabricado por AGUILERA ELECTRONICA o equivalente, según Norma UNE EN12094-1.
Características:
- 2 zonas de detección supervisadas.
- Modo de funcionamiento programable como:
- Doble detección: Dos alarmas en una zona. (No operativo con detectores serie C5)
- Detección cruzada: Una alarma en cada zona.
- Mixta: Dos alarmas en el Panel.
- Zona de detección supervisada para pulsador de disparo de extinción.
- Entrada supervisada para pulsador de paro de extinción.
- Pulsador de disparo y paro de extinción incorporados en el Panel.
- 2 entradas vigiladas independientes para supervisión de presostato o control de pesaje y control de flujo.
- Salida vigilada de evacuación y salida para cartel de disparo.
- Llave de selección de modo: Automático, Manual o Desarmado.
- Display con indicador del tiempo restante para la descarga.
- Tiempo de salida antes de la extinción programable entre 0 y 60 segundos.
- Integrable en el sistema algorítmico.
- Relés opcionales para repetir los estados de la central.
- Dimensiones: 320 x 272 x 125 mm.
- Puede alojar 2 baterías de 12V/7Ah.
- Equipa una tarjeta microprocesada que mantiene informada a la central algorítmica de su estado permanentemente.
incluso bateria recargable de 12 V/7 Ah de tipo acido- plomo sin mantenimient y placa de reles auxiliares para PX2.
Medido según modelaje en Revit.

| Código | Ud | Descripción | Rendimiento | Precio | Importe |
|---|---|---|---|---|---|
| PGENP15.0161 | u | Pequeño material eléctrico | 8 | 1.1100198537093 | 8.88 |
| O01OB200 | h | Oficial 1ª electricidad | 1.591 | 18.5 | 29.43 |
| LDOKJKGF14 | ud | Panel de control extinción (material) | 1 | 478.45855766417 | 478.46 |
| KKOLDF13 | ud | bateria recargable 12V /7A (material) | 2 | 25.460455383279 | 50.92 |
| LLKOK25 | UD | placa de reles auxiliares para PX2 (material) | 1 | 17.850319269109 | 17.85 |
| %0050 | % | Medios auxiliares | 0.5 % | 585.54 | 2.93 |
|  |  | Total |  |  | 588.47 |

Relación comercial: ADMON: Conselleria, 585.4, Alicante, 587.92, Andalucía, 589.36, Aragón, 591.4, Asturias, 595.07, Baleares, 587.64, Canarias, 586.36, Cantabria, 588.28, Castellón, 588.76, Castilla - La Manc, 585.81, Castilla y León, 588.38, Cataluña, 593.16, Comunitat Valencia, 588.55, Extremadura, 585.76, Galicia, 588.03, Madrid (Comunidad, 594.69, Murcia (Región), 587.9, Navarra (Comunidad, 593.22, País Vasco, 596.71, Rioja, La, 590.87, Valencia, 589.01

**LLKIMGS14** ud AE/V-PB2 PULSADOR DE BLOQUEO EXTINCION (18/11/2020)
1 ud × 24.91 (25.68 con costes indirectos) = 25.68
Suministro e instalación de Pulsador diseñado según norma EN1 2094-3 para bloquear el disparo de un sistema de extinción. Color azul. Uso interior. Serigrafiado con el texto PARO EXTINCION.
Equipado con: Microrruptor, sistema de comprobación con llave de rearme, tapa de protección de metacrilato transparente, contactos normalmente abierto NA, común C y normalmente cerrado NC y lámina de plástico calibrada para que se enclave y no rompa.
Ubicado en caja ABS de 98 x 98 x 50 mm. Medido según modelaje en Revit.

| Código | Ud | Descripción | Rendimiento | Precio | Importe |
|---|---|---|---|---|---|
| PGENP15.0161 | u | Pequeño material eléctrico | 8 | 1.1100198537093 | 8.88 |
| O01OB200 | h | Oficial 1ª electricidad | 0.159 | 18.5 | 2.94 |
| LOPÑHY325 | ud | Pulsador de bloqueo extinción (material) | 1 | 12.970231984333 | 12.97 |
| %0050 | % | Medios auxiliares | 0.5 % | 24.79 | 0.12 |
|  |  | Total |  |  | 24.91 |

Relación comercial: ADMON: Conselleria, 24.61, Alicante, 24.86, Andalucía, 25, Aragón, 25.21, Asturias, 25.58, Baleares, 24.83, Canarias, 24.7, Cantabria, 24.89, Castellón, 24.94, Castilla - La Manc, 24.65, Castilla y León, 24.9, Cataluña, 25.39, Comunitat Valencia, 24.92, Extremadura, 24.64, Galicia, 24.87, Madrid (Comunidad, 25.54, Murcia (Región), 24.85, Navarra (Comunidad, País Vasco, 25.74, Rioja, La, 25.16, Valencia, 24.97

**KKIHGMNB2** ud AE/V-PD2 PULSADOR DE DISPARO EXTINCIÓN (18/11/2020)
1 ud × 24.91 (25.68 con costes indirectos) = 25.68
Suministro e instalación de Pulsador diseñado según norma EN 12094-3 para provocar el disparo de un sistema de extinción. Color amarillo. Uso interior. Serigrafiado con el texto DISPARO EXTINCION.
Equipado con: Microrruptor, sistema de comprobación con llave de rearme, tapa de protección de metacrilato transparente, contactos normalmete abierto NA, común C y normalmente cerrado NC y lámina de plástico calibrada para que se enclave y no rompa.
Ubicado en caja ABS de 98 x 98 x 50 mm. Medido según modelaje en Revit.

| Código | Ud | Descripción | Rendimiento | Precio | Importe |
|---|---|---|---|---|---|
| PGENP15.0161 | u | Pequeño material eléctrico | 8 | 1.1100198537093 | 8.88 |
| O01OB200 | h | Oficial 1ª electricidad | 0.159 | 18.5 | 2.94 |
| LLOK25 | ud | Pulsador de disparo (material) | 1 | 12.970231984333 | 12.97 |
| %0050 | % | Medios auxiliares | 0.5 % | 24.79 | 0.12 |
|  |  | Total |  |  | 24.91 |

Relación comercial: ADMON: Conselleria, 24.61, Alicante, 24.86, Andalucía, 25, Aragón, 25.21, Asturias, 25.58, Baleares, 24.83, Canarias, 24.7, Cantabria, 24.89, Castellón, 24.94, Castilla - La Manc, 24.65, Castilla y León, 24.9, Cataluña, 25.39, Comunitat Valencia, 24.92, Extremadura, 24.64, Galicia, 24.87, Madrid (Comunidad, 25.54, Murcia (Región), 24.85, Navarra (Comunidad, País Vasco, 25.74, Rioja, La, 25.16, Valencia, 24.97

**LLJF213** ud AE/V-CE CARTEL EXTINCION OPTICO-ACUSTICO USO (18/11/2020)
1 ud × 89.83 (92.6 con costes indirectos) = 92.60
Suministro e instalación de cartel extinción optio-acustico uso int Indicado para interiores, IP40.
Se suministran con dos letreros adhesivos: EXTINCION DISPARADA - FUEGO.
Se puede seleccionar el sonido fijo, intermitente o sin sonido y la iluminaci?n fija o intermitente.
Material ABS. Consumo 95mA /24Vcc. Intensidad sonora: 108dB /1m.
Dimensiones: 365 x 180 x 50 mm. Medido según modelaje en Revit.

| Código | Ud | Descripción | Rendimiento | Precio | Importe |
|---|---|---|---|---|---|
| O01OB200 | h | Oficial 1ª electricidad | 0.159 | 18.5 | 2.94 |
| PGENP15.01612 | u | Pequeño material (material) | 8 | 1.1100198537093 | 8.88 |
| KOLFA213 | ud | AE/V-CE CARTEL EXTINCION OPTICO-ACUSTICO USO (material) | 1 | 77.561387255581 | 77.56 |
| %0050 | % | Medios auxiliares | 0.5 % | 89.38 | 0.45 |
|  |  | Total |  |  | 89.83 |

Relación comercial: ADMON: Conselleria, 89.53, Alicante, 89.78, Andalucía, 89.92, Aragón, 90.12, Asturias, 90.49, Baleares, 89.75, Canarias, 89.62, Cantabria, 89.81, Castellón, 89.86, Castilla - La Manc, 89.57, Castilla y León, 89.82, Cataluña, 90.3, Comunitat Valencia, 89.84, Extremadura, 89.56, Galicia, 89.79, Madrid (Comunidad, 90.45, Murcia (Región), 89.77, Navarra (Comunidad, País Vasco, 90.65, Rioja, La, 90.07, Valencia, 89.89

**DFADFA4536** ud AE/V-ASF23 SIRENA ELECTRONICA CON FOCO (18/11/2020)
1 ud × 85.95 (88.6 con costes indirectos) = 88.60
Suministro e instalación de Sirena acústica con foco de bajo consumo para uso interior certificada EN 54-3 y EN54-23.
La sirena puede configurarse como elemento óptico-acústico (luz+sonido) o solo óptico.
Características Técnicas.
Especificaciones:
- Tensión de alimentación: 18~35 Vdc
- Cable sección/tipo: 0.5~2.5mm/FIRETUF, FP200 o MICC
- Consumo de corriente:
Volumen alto
Solo sonido 4.7mA
Sonido + Flash 11mA
Volumen bajo
Solo sonido 2.6mA
Sonido + Flash 8.7mA
- Intensidad de sonido
Volumen alto 99 +/- 3dB(A) : Todos los tonos
Volumen bajo 89 +/- 3dB(A) : Todos los tonos
- Tonos
984 Hz Continuo
1440 Hz continuo
644/984 Hz Alterno
- Frecuencia destello flash: 0.5Hz
- Periodo destello flash: 60ms
- Temperatura de funcionamiento: -25 to +70ºC (93% ± 3%RH)
- Material: plástico ABS FR
- Categoría ambiental: IP21C
- Dimensiones: Ø 106mm, h= 91mm
- Certificación: 0359-CPR-00419 España
Medido según modelaje en Revit.

| Código | Ud | Descripción | Rendimiento | Precio | Importe |
|---|---|---|---|---|---|
| PGENP15.0161 | u | Pequeño material eléctrico | 8 | 1.1100198537093 | 8.88 |
| O01OB200 | h | Oficial 1ª electricidad | 0.239 | 18.5 | 4.42 |
| ZBZDVZGZG136 | u | Sirena electronica (material) | 1 | 72.221291743141 | 72.22 |
| %0050 | % | Medios auxiliares | 0.5 % | 85.52 | 0.43 |
|  |  | Total |  |  | 85.95 |

Relación comercial: ADMON: Conselleria, 85.49, Alicante, 85.87, Andalucía, 86.09, Aragón, 86.39, Asturias, 86.94, Baleares, 85.83, Canarias, 85.64, Cantabria, 85.92, Castellón, 85.99, Castilla - La Manc, 85.55, Castilla y León, 85.94, Cataluña, 86.65, Comunitat Valencia, 85.96, Extremadura, Galicia, 85.88, Madrid (Comunidad, 86.88, Murcia (Región), Navarra (Comunidad, 86.66, País Vasco, 87.18, Rioja, La, 86.31, Valencia, 86.03

**FFLOJFA32** ud AE/SA-2S MODULO ALGORITMICO 2 SALIDAS MANIOBRAS (18/11/2020)
1 ud × 52.59 (54.21 con costes indirectos) = 54.21
Suministro e instalación de Unidad microprocesada direccionable fabricada por AGUILERA ELECTRÓNICA o equivalente según norma EN 54-18, que gestiona dos salidas por relé libres de tensión: contactos N/C (contactos cerrados) y N/A (contactos abiertos). Especial para ejecutar dos maniobras independientes (cerrar puertas cortafuego, activar o desactivar electroválvulas, etc.).
- Provisto de autoaislador que le aísla del resto de la instalación en caso de cortocircuito
en su interior.
- Conexión a 2 hilos con clemas extraíbles.
- Alimentación: entre 18 y 27 Vcc..
- Consumo reposo/alarma: 2.6 mA.
- Montado en caja de ABS de 105 x 82 x 25 mm.
Medido según modelaje en Revit.

| Código | Ud | Descripción | Rendimiento | Precio | Importe |
|---|---|---|---|---|---|
| PGENP15.0161 | u | Pequeño material eléctrico | 8 | 1.1100198537093 | 8.88 |
| O01OB200 | h | Oficial 1ª electricidad | 0.159 | 18.5 | 2.94 |
| LLJL21 | ud | Modulo algoritmico 2 salidas (material) | 1 | 40.510724570959 | 40.51 |
| %0050 | % | Medios auxiliares | 0.5 % | 52.33 | 0.26 |
|  |  | Total |  |  | 52.59 |

Relación comercial: ADMON: Conselleria, 52.29, Alicante, 52.54, Andalucía, 52.68, Aragón, 52.88, Asturias, 53.26, Baleares, 52.51, Canarias, 52.38, Cantabria, 52.57, Castellón, 52.62, Castilla - La Manc, 52.33, Castilla y León, 52.58, Cataluña, 53.06, Comunitat Valencia, 52.6, Extremadura, 52.32, Galicia, 52.55, Madrid (Comunidad, 53.22, Murcia (Región), 52.53, Navarra (Comunidad, País Vasco, 53.42, Rioja, La, 52.83, Valencia, 52.65

**LLOJKF21** ud AE/V-R2440 RETENEDOR PUERTAS CORTAFUEGOS (18/11/2020)
2 ud × 53.01 (54.64 con costes indirectos) = 109.28
Suministro e instalación de retenedor de puerta Formado por electroimán encapsulado, provisto de pivote central que expulsa la puerta cuando ésta debe cerrarse y placa de tracción con rótula de adaptación, lo que facilita la correcta retención de la puerta.
Ubicado en caja metálica, lacada en blanco, dotado con pulsador manual que corta la alimentación del electroimán liberando la hoja de la puerta, que se cerrará por presión del muelle.
Certificado EN 1155.
Fuerza de tracción: 50 kg / 490 N
Consumo: 45mA a 24 V.
Medidas: 95 x 95 x 30 mm.
Medido según modelaje en Revit.

| Código | Ud | Descripción | Rendimiento | Precio | Importe |
|---|---|---|---|---|---|
| PGENP15.0161 | u | Pequeño material eléctrico | 8 | 1.1100198537093 | 8.88 |
| O01OB200 | h | Oficial 1ª electricidad | 0.159 | 18.5 | 2.94 |
| LLDOKGF12 | ud | Retenedor de puerta (material) | 1 | 40.930732083173 | 40.93 |
| %0050 | % | Medios auxiliares | 0.5 % | 52.75 | 0.26 |
|  |  | Total |  |  | 53.01 |

Relación comercial: ADMON: Conselleria, 52.71, Alicante, 52.96, Andalucía, 53.1, Aragón, 53.31, Asturias, 53.68, Baleares, 52.93, Canarias, 52.8, Cantabria, 52.99, Castellón, 53.04, Castilla - La Manc, 52.75, Castilla y León, 53, Cataluña, 53.49, Comunitat Valencia, 53.02, Extremadura, 52.74, Galicia, 52.97, Madrid (Comunidad, 53.64, Murcia (Región), 52.95, Navarra (Comunidad, País Vasco, 53.84, Rioja, La, 53.26, Valencia, 53.07

**LKJFUF14** ud AE/SA-SE230 MODULO DE MANIOBRAS RELE 230V (18/11/2020)
1 ud × 52.34 (53.95 con costes indirectos) = 53.95
Suministro e instalación de Unidad microprocesada direccionable fabricada por AGUILERA ELECTRÓNICA o equivalente según norma EN 54-18, que gestiona una salida con relé libre de tensión para activar una maniobra y una entrada que confirma que ésta se ha realizado. Si la maniobra no fuese confirmada en un tiempo programado, la central indicará en su presentación esta situación.
Especial para actuar sobre control de válvulas, compuertas y puertas cortafuegos cuando se quiere tener confirmación de que la maniobra se ha realizado.
- Provisto de autoaislador que le aísla del resto de la instalación en caso de cortocircuito
en su interior.
- Conexión a 2 hilos con clemas extraíbles.
- Alimentación: entre 18 y 27 Vcc..
- Consumo reposo/alarma: 1.5 mA.
- Montado en caja de ABS de 10 x 82 x 25 mm
- Para maniobras a 230Vca.
Medido según modelaje en Revit.

| Código | Ud | Descripción | Rendimiento | Precio | Importe |
|---|---|---|---|---|---|
| PGENP15.0161 | u | Pequeño material eléctrico | 8 | 1.1100198537093 | 8.88 |
| O01OB200 | h | Oficial 1ª electricidad | 0.159 | 18.5 | 2.94 |
| LLPOLÑ21 | ud | Modulo de maniobras (material) | 1 | 40.260720099403 | 40.26 |
| %0050 | % | Medios auxiliares | 0.5 % | 52.08 | 0.26 |
|  |  | Total |  |  | 52.34 |

Relación comercial: ADMON: Conselleria, 52.04, Alicante, 52.29, Andalucía, 52.43, Aragón, 52.63, Asturias, 53, Baleares, 52.26, Canarias, 52.13, Cantabria, 52.32, Castellón, 52.37, Castilla - La Manc, 52.08, Castilla y León, 52.33, Cataluña, 52.81, Comunitat Valencia, 52.35, Extremadura, 52.07, Galicia, 52.3, Madrid (Comunidad, 52.96, Murcia (Región), 52.28, Navarra (Comunidad, País Vasco, 53.16, Rioja, La, 52.58, Valencia, 52.4

**LKJKDF25** ud AETF-50 DET.ASPIRACION FUSION 0,5% (18/11/2020)
1 ud × 542.7 (559.42 con costes indirectos) = 559.42
Suministro e instalación de AETF-50 DET.ASPIRACION FUSION 0,5%, i/parte porporcional de piezas y accesorios para su correcto montaje.Totalmente instalado y en funcionamiento. Medido según modelaje en Revit.

| Código | Ud | Descripción | Rendimiento | Precio | Importe |
|---|---|---|---|---|---|
| PGENP15.0161 | u | Pequeño material eléctrico | 10 | 1.1100198537093 | 11.10 |
| O01OB200 | h | Oficial 1ª electricidad | 0.254 | 18.5 | 4.70 |
| LLPOLÑ2136 | ud | Det. aspieracón fusión (material) | 1 | 524.19937578008 | 524.20 |
| %0050 | % | Medios auxiliares | 0.5 % | 540.00 | 2.70 |
|  |  | Total |  |  | 542.7 |

Relación comercial: ADMON: Conselleria, 542.21, Alicante, 542.61, Andalucía, 542.84, Aragón, 543.16, Asturias, 543.76, Baleares, 542.57, Canarias, 542.36, Cantabria, 542.67, Castellón, 542.74, Castilla - La Manc, 542.28, Castilla y León, 542.68, Cataluña, 543.44, Comunitat Valencia, 542.71, Extremadura, 542.27, Galicia, 542.63, Madrid (Comunidad, 543.7, Murcia (Región), Navarra (Comunidad, 543.45, País Vasco, 544.02, Rioja, La, 543.08, Valencia, 542.79

| Medición | Uds. | Parcial |
|---|---|---|
| ESCENARIO | 1 | 1.00 |
| Total |  | 1 |

**LKJKDF251** ud AETF-AD FILTRO ESTANDAR PARA PARTICULAS DE POLVO (18/11/2020)
2 ud × 139.7 (144 con costes indirectos) = 288.00
Suministro e instalación de AETF-AD FILTRO ESTANDAR PARA PARTICULAS DE POLVO, i/parte porporcional de piezas y accesorios para su correcto montaje.Totalmente instalado y en funcionamiento. Medido según modelaje en Revit.

| Código | Ud | Descripción | Rendimiento | Precio | Importe |
|---|---|---|---|---|---|
| PGENP15.0161 | u | Pequeño material eléctrico | 10 | 1.1100198537093 | 11.10 |
| O01OB200 | h | Oficial 1ª electricidad | 0.254 | 18.5 | 4.70 |
| LLPOLÑ21361 | ud | AETF-AD FILTRO ESTANDAR PARA PARTICULAS DE POLVO (material) | 1 | 123.20220358287 | 123.20 |
| %0050 | % | Medios auxiliares | 0.5 % | 139.00 | 0.70 |
|  |  | Total |  |  | 139.7 |

Relación comercial: ADMON: Conselleria, 139.2, Alicante, 139.6, Andalucía, 139.84, Aragón, 140.16, Asturias, 140.75, Baleares, 139.56, Canarias, 139.35, Cantabria, 139.67, Castellón, 139.74, Castilla - La Manc, 139.27, Castilla y León, 139.68, Cataluña, 140.44, Comunitat Valencia, 139.71, Extremadura, 139.26, Galicia, 139.62, Madrid (Comunidad, 140.69, Murcia (Región), Navarra (Comunidad, 140.45, País Vasco, 141.01, Rioja, La, 140.08, Valencia, 139.79

| Medición | Uds. | Parcial |
|---|---|---|
| ESCENARIO | 1 | 1.00 |
| CPD | 1 | 1.00 |
| Subtotal |  | 2.00 |
| Total |  | 2 |

**LKJKDF15365** ud AE/SA-ITA TARJETA ALGORÍTMICA TITANUS CON AISLADOR (18/11/2020)
2 ud × 75.27 (77.59 con costes indirectos) = 155.18
Suministro e instalación de AE/SA-ITA Tarjeta algor?tmica TITANUS con aislador, i/parte porporcional de piezas y accesorios para su correcto montaje.Totalmente instalado y en funcionamiento. Medido según modelaje en Revit.

| Código | Ud | Descripción | Rendimiento | Precio | Importe |
|---|---|---|---|---|---|
| PGENP15.0161 | u | Pequeño material eléctrico | 8 | 1.1100198537093 | 8.88 |
| O01OB200 | h | Oficial 1ª electricidad | 0.159 | 18.5 | 2.94 |
| LLPOLÑ213611 | ud | AE/SA-ITA Tarjeta algorítmica TITANUS con aislador o equivalente (material) | 1 | 63.081128263048 | 63.08 |
| %0050 | % | Medios auxiliares | 0.5 % | 74.90 | 0.37 |
|  |  | Total |  |  | 75.27 |

Relación comercial: ADMON: Conselleria, 74.97, Alicante, 75.22, Andalucía, 75.37, Aragón, 75.57, Asturias, 75.94, Baleares, 75.19, Canarias, 75.06, Cantabria, 75.25, Castellón, 75.3, Castilla - La Manc, 75.01, Castilla y León, 75.26, Cataluña, 75.75, Comunitat Valencia, 75.28, Extremadura, 75, Galicia, 75.23, Madrid (Comunidad, 75.9, Murcia (Región), 75.21, Navarra (Comunidad, País Vasco, 76.1, Rioja, La, 75.52, Valencia, 75.34

| Medición | Uds. | Parcial |
|---|---|---|
| ESCENARIO | 1 | 1.00 |
| CPD | 1 | 1.00 |
| Subtotal |  | 2.00 |
| Total |  | 2 |

**LK22546** ud AEVPIP-001 TUBO 25 MM. ABS ROJO 3 M DE LONGITUD (18/11/2020)
21 ud × 20.49 (21.12 con costes indirectos) = 443.52
Suministro e instalación de AEVPIP-001 TUBO 25 mm. ABS ROJO 3 m DE LONGITUD, i/parte porporcional de piezas y accesorios para su correcto montaje.Totalmente instalado y en funcionamiento. Medido según modelaje en Revit.

| Código | Ud | Descripción | Rendimiento | Precio | Importe |
|---|---|---|---|---|---|
| PGENP15.0161 | u | Pequeño material eléctrico | 8 | 1.1100198537093 | 8.88 |
| O01OB200 | h | Oficial 1ª electricidad | 0.159 | 18.5 | 2.94 |
| LLPOL253 | ud | AEVPIP-001 TUBO 25 mm. ABS ROJO 3 m DE LONGITUD o equivalente (material) | 1 | 8.5701532849449 | 8.57 |
| %0050 | % | Medios auxiliares | 0.5 % | 20.39 | 0.10 |
|  |  | Total |  |  | 20.49 |

Relación comercial: ADMON: Conselleria, 20.19, Alicante, 20.44, Andalucía, 20.58, Aragón, 20.78, Asturias, 21.16, Baleares, 20.41, Canarias, 20.28, Cantabria, 20.47, Castellón, 20.52, Castilla - La Manc, 20.23, Castilla y León, 20.48, Cataluña, 20.96, Comunitat Valencia, 20.5, Extremadura, 20.22, Galicia, 20.45, Madrid (Comunidad, 21.12, Murcia (Región), 20.43, Navarra (Comunidad, País Vasco, 21.32, Rioja, La, 20.73, Valencia, 20.55

| Medición | Uds. | Parcial |
|---|---|---|
| ESCENARIO | 16 | 16.00 |
| CPD | 5 | 5.00 |
| Subtotal |  | 21.00 |
| Total |  | 21 |

**LK2254625** ud AEVPIP-002 CONEXION TUBOS 25 MM. ABS ROJO (18/11/2020)
21 ud × 5.97 (6.15 con costes indirectos) = 129.15
Suministro e instalación de AEVPIP-002 CONEXION TUBOS 25 mm. ABS ROJO, i/parte porporcional de piezas y accesorios para su correcto montaje.Totalmente instalado y en funcionamiento. Medido según modelaje en Revit.

| Código | Ud | Descripción | Rendimiento | Precio | Importe |
|---|---|---|---|---|---|
| PGENP15.0161 | u | Pequeño material eléctrico | 2 | 1.1100198537093 | 2.22 |
| O01OB200 | h | Oficial 1ª electricidad | 0.159 | 18.5 | 2.94 |
| LLPOL2531 | ud | AEVPIP-002 CONEXION TUBOS 25 mm. ABS ROJO o equivalente (material) | 1 | 0.7800139512552 | 0.78 |
| %0050 | % | Medios auxiliares | 0.5 % | 5.94 | 0.03 |
|  |  | Total |  |  | 5.97 |

Relación comercial: ADMON: Conselleria, 5.67, Alicante, 5.92, Andalucía, 6.06, Aragón, 6.26, Asturias, 6.63, Baleares, 5.89, Canarias, 5.76, Cantabria, 5.95, Castellón, 6, Castilla - La Manc, 5.71, Castilla y León, 5.96, Cataluña, 6.44, Comunitat Valencia, 5.98, Extremadura, 5.7, Galicia, 5.93, Madrid (Comunidad, 6.59, Murcia (Región), 5.91, Navarra (Comunidad, País Vasco, 6.79, Rioja, La, 6.21, Valencia, 6.03

| Medición | Uds. | Parcial |
|---|---|---|
| ESCENARIO | 16 | 16.00 |
| CPD | 5 | 5.00 |
| Subtotal |  | 21.00 |
| Total |  | 21 |

**LK225462525** ud AEVPIP-005 CURVA 90º DE RADIO LARGO ABS ROJO (18/11/2020)
7 ud × 9.66 (9.96 con costes indirectos) = 69.72
Suministro e instalación de AEVPIP-005 CURVA 90? DE RADIO LARGO ABS ROJO, i/parte porporcional de piezas y accesorios para su correcto montaje.Totalmente instalado y en funcionamiento. Medido según modelaje en Revit.

| Código | Ud | Descripción | Rendimiento | Precio | Importe |
|---|---|---|---|---|---|
| PGENP15.0161 | u | Pequeño material eléctrico | 2 | 1.1100198537093 | 2.22 |
| O01OB200 | h | Oficial 1ª electricidad | 0.159 | 18.5 | 2.94 |
| LLPOL25311 | ud | AEVPIP-005 CURVA 90º DE RADIO LARGO ABS ROJO o equivalente (material) | 1 | 4.4500795936995 | 4.45 |
| %0050 | % | Medios auxiliares | 0.5 % | 9.61 | 0.05 |
|  |  | Total |  |  | 9.66 |

Relación comercial: ADMON: Conselleria, 9.36, Alicante, 9.61, Andalucía, 9.75, Aragón, 9.95, Asturias, 10.32, Baleares, 9.58, Canarias, 9.45, Cantabria, 9.64, Castellón, 9.69, Castilla - La Manc, 9.4, Castilla y León, 9.65, Cataluña, 10.13, Comunitat Valencia, 9.67, Extremadura, 9.39, Galicia, 9.62, Madrid (Comunidad, 10.28, Murcia (Región), 9.6, Navarra (Comunidad, País Vasco, 10.48, Rioja, La, 9.9, Valencia, 9.72

| Medición | Uds. | Parcial |
|---|---|---|
| ESCENARIO | 4 | 4.00 |
| CPD | 3 | 3.00 |
| Subtotal |  | 7.00 |
| Total |  | 7 |

**LK2254614254** ud AEVPIP-007 TAPON TERMINAL ABS ROJO (18/11/2020)
4 ud × 6.19 (6.38 con costes indirectos) = 25.52
Suministro e instalación de AEVPIP-007 TAPON TERMINAL ABS ROJO, i/parte porporcional de piezas y accesorios para su correcto montaje.Totalmente instalado y en funcionamiento. Medido según modelaje en Revit.

| Código | Ud | Descripción | Rendimiento | Precio | Importe |
|---|---|---|---|---|---|
| PGENP15.0161 | u | Pequeño material eléctrico | 2 | 1.1100198537093 | 2.22 |
| O01OB200 | h | Oficial 1ª electricidad | 0.159 | 18.5 | 2.94 |
| LLPOL253111 | ud | AEVPIP-007 TAPON TERMINAL ABS ROJO o equivalente (material) | 1 | 1.0000178862246 | 1.00 |
| %0050 | % | Medios auxiliares | 0.5 % | 6.16 | 0.03 |
|  |  | Total |  |  | 6.19 |

Relación comercial: ADMON: Conselleria, 5.89, Alicante, 6.14, Andalucía, 6.28, Aragón, 6.48, Asturias, 6.85, Baleares, 6.11, Canarias, 5.98, Cantabria, 6.17, Castellón, 6.22, Castilla - La Manc, 5.93, Castilla y León, 6.18, Cataluña, 6.66, Comunitat Valencia, 6.2, Extremadura, 5.92, Galicia, 6.15, Madrid (Comunidad, 6.81, Murcia (Región), 6.13, Navarra (Comunidad, País Vasco, 7.02, Rioja, La, 6.43, Valencia, 6.25

| Medición | Uds. | Parcial |
|---|---|---|
| ESCENARIO | 2 | 2.00 |
| CPD | 2 | 2.00 |
| Subtotal |  | 4.00 |
| Total |  | 4 |

**L215FF36** ud AEVPIP-008 BIFURCACION EN T DE 25 MM. ABS ROJO (18/11/2020)
7 ud × 7.13 (7.35 con costes indirectos) = 51.45
Suministro e instalación de AEVPIP-008 BIFURCACION EN T DE 25 mm. ABS ROJO, i/parte porporcional de piezas y accesorios para su correcto montaje.Totalmente instalado y en funcionamiento. Medido según modelaje en Revit.

| Código | Ud | Descripción | Rendimiento | Precio | Importe |
|---|---|---|---|---|---|
| PGENP15.0161 | u | Pequeño material eléctrico | 2 | 1.1100198537093 | 2.22 |
| O01OB200 | h | Oficial 1ª electricidad | 0.159 | 18.5 | 2.94 |
| LLPOL252546 | ud | AEVPIP-008 BIFURCACION EN T DE 25 mm. ABS ROJO o equivalente (material) | 1 | 1.9300345204135 | 1.93 |
| %0050 | % | Medios auxiliares | 0.5 % | 7.09 | 0.04 |
|  |  | Total |  |  | 7.13 |

Relación comercial: ADMON: Conselleria, 6.82, Alicante, 7.08, Andalucía, 7.22, Aragón, 7.42, Asturias, 7.79, Baleares, 7.05, Canarias, 6.91, Cantabria, 7.11, Castellón, 7.16, Castilla - La Manc, 6.86, Castilla y León, 7.12, Cataluña, 7.6, Comunitat Valencia, 7.14, Extremadura, 6.85, Galicia, 7.09, Madrid (Comunidad, 7.75, Murcia (Región), 7.07, Navarra (Comunidad, País Vasco, 7.95, Rioja, La, 7.37, Valencia, 7.19

| Medición | Uds. | Parcial |
|---|---|---|
| ESCENARIO | 6 | 6.00 |
| CPD | 1 | 1.00 |
| Subtotal |  | 7.00 |
| Total |  | 7 |

**L215FF361** ud AEVPIP-009 ABRAZADERA SUJECION DEL TUBO ABS ROJO (18/11/2020)
42 ud × 5.91 (6.09 con costes indirectos) = 255.78
Suministro e instalación de AEVPIP-009 ABRAZADERA SUJECION DEL TUBO ABS ROJO, i/parte porporcional de piezas y accesorios para su correcto montaje.Totalmente instalado y en funcionamiento. Medido según modelaje en Revit.

| Código | Ud | Descripción | Rendimiento | Precio | Importe |
|---|---|---|---|---|---|
| PGENP15.0161 | u | Pequeño material eléctrico | 2 | 1.1100198537093 | 2.22 |
| O01OB200 | h | Oficial 1ª electricidad | 0.159 | 18.5 | 2.94 |
| LLPOL2525461 | ud | AEVPIP-008 BIFURCACION EN T DE 25 mm. ABS ROJO o equivalente (material) | 1 | 0.7200128780817 | 0.72 |
| %0050 | % | Medios auxiliares | 0.5 % | 5.88 | 0.03 |
|  |  | Total |  |  | 5.91 |

Relación comercial: ADMON: Conselleria, 5.61, Alicante, 5.86, Andalucía, 6, Aragón, 6.2, Asturias, 6.57, Baleares, 5.83, Canarias, 5.7, Cantabria, 5.89, Castellón, 5.94, Castilla - La Manc, 5.65, Castilla y León, 5.9, Cataluña, 6.38, Comunitat Valencia, 5.92, Extremadura, 5.64, Galicia, 5.87, Madrid (Comunidad, 6.53, Murcia (Región), 5.85, Navarra (Comunidad, País Vasco, 6.73, Rioja, La, 6.15, Valencia, 5.97

| Medición | Uds. | Parcial |
|---|---|---|
| ESCENARIO | 32 | 32.00 |
| CPD | 10 | 10.00 |
| Subtotal |  | 42.00 |
| Total |  | 42 |

**L215FF361522** ud AET-P01109370 PUNTOS DE MUESTREO CAPILAR 12X9 MM (18/11/2020)
5 ud × 15.08 (15.54 con costes indirectos) = 77.70
Suministro e instalación de AET-P01109370 PUNTOS DE MUESTREO CAPILAR 12x9 mm, i/parte porporcional de piezas y accesorios para su correcto montaje.Totalmente instalado y en funcionamiento. Medido según modelaje en Revit.

| Código | Ud | Descripción | Rendimiento | Precio | Importe |
|---|---|---|---|---|---|
| PGENP15.0161 | u | Pequeño material eléctrico | 2 | 1.1100198537093 | 2.22 |
| O01OB200 | h | Oficial 1ª electricidad | 0.159 | 18.5 | 2.94 |
| LLPOL25254546 | ud | AET-P01109370 PUNTOS DE MUESTREO CAPILAR 12x9 mm o equivalente (material) | 1 | 9.8401760004502 | 9.84 |
| %0050 | % | Medios auxiliares | 0.5 % | 15.00 | 0.08 |
|  |  | Total |  |  | 15.08 |

Relación comercial: ADMON: Conselleria, 14.77, Alicante, 15.03, Andalucía, 15.17, Aragón, 15.37, Asturias, 15.74, Baleares, 14.99, Canarias, 14.86, Cantabria, 15.06, Castellón, 15.11, Castilla - La Manc, 14.81, Castilla y León, 15.07, Cataluña, 15.55, Comunitat Valencia, 15.09, Extremadura, 14.8, Galicia, 15.04, Madrid (Comunidad, 15.7, Murcia (Región), 15.01, Navarra (Comunidad, País Vasco, 15.9, Rioja, La, 15.32, Valencia, 15.14

| Medición | Uds. | Parcial |
|---|---|---|
| ESCENARIO | 5 | 5.00 |
| Total |  | 5 |

**L215FF361546** ud AET-P01109360 CAPILAR DE MUESTREO 12X9 MM (18/11/2020)
5 ud × 5.41 (5.58 con costes indirectos) = 27.90
Suministro e instalación de AET-P01109360 CAPILAR DE MUESTREO 12x9 mm, i/parte porporcional de piezas y accesorios para su correcto montaje.Totalmente instalado y en funcionamiento. Medido según modelaje en Revit.

| Código | Ud | Descripción | Rendimiento | Precio | Importe |
|---|---|---|---|---|---|
| PGENP15.0161 | u | Pequeño material eléctrico | 2 | 1.1100198537093 | 2.22 |
| O01OB200 | h | Oficial 1ª electricidad | 0.08 | 18.5 | 1.48 |
| LLP3653 | ud | AET-P01109360 CAPILAR DE MUESTREO 12x9 mm o equivalente (material) | 1 | 1.6800300488573 | 1.68 |
| %0050 | % | Medios auxiliares | 0.5 % | 5.38 | 0.03 |
|  |  | Total |  |  | 5.41 |

Relación comercial: ADMON: Conselleria, 5.26, Alicante, 5.38, Andalucía, 5.45, Aragón, 5.56, Asturias, 5.74, Baleares, 5.37, Canarias, 5.3, Cantabria, 5.4, Castellón, 5.42, Castilla - La Manc, 5.28, Castilla y León, 5.41, Cataluña, 5.64, Comunitat Valencia, Extremadura, 5.27, Galicia, 5.39, Madrid (Comunidad, 5.72, Murcia (Región), Navarra (Comunidad, 5.65, País Vasco, 5.82, Rioja, La, 5.53, Valencia, 5.44

| Medición | Uds. | Parcial |
|---|---|---|
| ESCENARIO | 5 | 5.00 |
| Total |  | 5 |

**L215FF3615469** ud AETAF-3.4 ETIQUETA ADHESIVA DE CALIBRACION 3.4 MM/ 3.6MM/4.4M (18/11/2020)
9 ud × 3.05 (3.14 con costes indirectos) = 28.26
Suministro e instalación de AETAF-3.4 ETIQUETA ADHESIVA DE CALIBRACION de 3.4 mm ó 3.6 mm o 4.4 mm, i/parte porporcional de piezas y accesorios para su correcto montaje.Totalmente instalado y en funcionamiento. Medido según modelaje en Revit.

| Código | Ud | Descripción | Rendimiento | Precio | Importe |
|---|---|---|---|---|---|
| PGENP15.0161 | u | Pequeño material eléctrico | 0.2 | 1.1100198537093 | 0.22 |
| O01OB200 | h | Oficial 1ª electricidad | 0.08 | 18.5 | 1.48 |
| LLP365336 | ud | AETAF-3.4 ETIQUETA ADHESIVA DE CALIBRACION 3.4 mm o equivalente (material) | 1 | 1.3300237886787 | 1.33 |
| %0050 | % | Medios auxiliares | 0.5 % | 3.03 | 0.02 |
|  |  | Total |  |  | 3.05 |

Relación comercial: ADMON: Conselleria, 2.89, Alicante, 3.02, Andalucía, 3.09, Aragón, 3.2, Asturias, 3.38, Baleares, 3.01, Canarias, 2.93, Cantabria, 3.04, Castellón, 3.06, Castilla - La Manc, 2.91, Castilla y León, 3.05, Cataluña, 3.28, Comunitat Valencia, Extremadura, 2.9, Galicia, 3.03, Madrid (Comunidad, 3.36, Murcia (Región), Navarra (Comunidad, 3.29, País Vasco, 3.46, Rioja, La, 3.17, Valencia, 3.08

| Medición | Uds. | Parcial |
|---|---|---|
| ESCENARIO | 5 | 5.00 |
| CPD | 4 | 4.00 |
| Subtotal |  | 9.00 |
| Total |  | 9 |

**L21142K3** ud AETAF-BR CINTA PROTECTORA DE ETIQUETA CALIBRACION (18/11/2020)
6 ud × 3.05 (3.14 con costes indirectos) = 18.84
Suministro e instalación de AETAF-BR CINTA PROTECTORA DE ETIQUETA CALIBRACION, i/parte porporcional de piezas y accesorios para su correcto montaje.Totalmente instalado y en funcionamiento. Medido según modelaje en Revit.

| Código | Ud | Descripción | Rendimiento | Precio | Importe |
|---|---|---|---|---|---|
| PGENP15.0161 | u | Pequeño material eléctrico | 0.2 | 1.1100198537093 | 0.22 |
| O01OB200 | h | Oficial 1ª electricidad | 0.08 | 18.5 | 1.48 |
| LLP3653361 | ud | AETAF-BR CINTA PROTECTORA DE ETIQUETA CALIBRACION o equivalente (material) | 1 | 1.3300237886787 | 1.33 |
| %0050 | % | Medios auxiliares | 0.5 % | 3.03 | 0.02 |
|  |  | Total |  |  | 3.05 |

Relación comercial: ADMON: Conselleria, 2.89, Alicante, 3.02, Andalucía, 3.09, Aragón, 3.2, Asturias, 3.38, Baleares, 3.01, Canarias, 2.93, Cantabria, 3.04, Castellón, 3.06, Castilla - La Manc, 2.91, Castilla y León, 3.05, Cataluña, 3.28, Comunitat Valencia, Extremadura, 2.9, Galicia, 3.03, Madrid (Comunidad, 3.36, Murcia (Región), Navarra (Comunidad, 3.29, País Vasco, 3.46, Rioja, La, 3.17, Valencia, 3.08

| Medición | Uds. | Parcial |
|---|---|---|
| ESCENARIO | 2 | 2.00 |
| CPD | 4 | 4.00 |
| Subtotal |  | 6.00 |
| Total |  | 6 |

**LKJKDF2536** ud AETF-2-50 DET.ASPIRACION FUSION DOBLE 0,5% (18/11/2020)
1 ud × 1783.51 (1838.44 con costes indirectos) = 1838.44
Suministro e instalación de AETF-2-50 DET.ASPIRACION FUSION DOBLE 0,5%, i/parte porporcional de piezas y accesorios para su correcto montaje.Totalmente instalado y en funcionamiento. Medido según modelaje en Revit.

| Código | Ud | Descripción | Rendimiento | Precio | Importe |
|---|---|---|---|---|---|
| PGENP15.0161 | u | Pequeño material eléctrico | 10 | 1.1100198537093 | 11.10 |
| O01OB200 | h | Oficial 1ª electricidad | 0.254 | 18.5 | 4.70 |
| LLPOLÑ213636 | ud | Det. aspieracón fusión (material) | 1 | 1758.8414584707 | 1758.84 |
| %0050 | % | Medios auxiliares | 0.5 % | 1774.64 | 8.87 |
|  |  | Total |  |  | 1783.51 |

Relación comercial: ADMON: Conselleria, 1783.02, Alicante, 1783.42, Andalucía, 1783.65, Aragón, 1783.98, Asturias, 1784.57, Baleares, 1783.38, Canarias, 1783.17, Cantabria, 1783.48, Castellón, 1783.55, Castilla - La Manc, 1783.09, Castilla y León, 1783.49, Cataluña, 1784.26, Comunitat Valencia, 1783.52, Extremadura, 1783.08, Galicia, 1783.44, Madrid (Comunidad, 1784.51, Murcia (Región), Navarra (Comunidad, 1784.27, País Vasco, 1784.83, Rioja, La, 1783.9, Valencia, 1783.6

| Medición | Uds. | Parcial |
|---|---|---|
| CPD | 1 | 1.00 |
| Total |  | 1 |

**LK2254636** ud AET-P01109255 TRAMO TUBERIA EN "Y" ABS GRIS (18/11/2020)
1 ud × 61.69 (63.59 con costes indirectos) = 63.59
Suministro e instalación de Tramo de tuber?a ABS gris en "Y" para sistema de doble detecci?n en detectores PRO-SENS y TOP-SENS., i/parte porporcional de piezas y accesorios para su correcto montaje.Totalmente instalado y en funcionamiento. Medido según modelaje en Revit.

| Código | Ud | Descripción | Rendimiento | Precio | Importe |
|---|---|---|---|---|---|
| PGENP15.0161 | u | Pequeño material eléctrico | 8 | 1.1100198537093 | 8.88 |
| O01OB200 | h | Oficial 1ª electricidad | 0.159 | 18.5 | 2.94 |
| LLPOL253369 | ud | TRAMO TUBERIA EN "Y" ABS GRIS (material) | 1 | 49.560886441292 | 49.56 |
| %0050 | % | Medios auxiliares | 0.5 % | 61.38 | 0.31 |
|  |  | Total |  |  | 61.69 |

Relación comercial: ADMON: Conselleria, 61.39, Alicante, 61.64, Andalucía, 61.78, Aragón, 61.98, Asturias, 62.35, Baleares, 61.61, Canarias, 61.48, Cantabria, 61.67, Castellón, 61.72, Castilla - La Manc, 61.43, Castilla y León, 61.68, Cataluña, 62.16, Comunitat Valencia, 61.7, Extremadura, 61.42, Galicia, 61.65, Madrid (Comunidad, 62.31, Murcia (Región), 61.63, Navarra (Comunidad, País Vasco, 62.51, Rioja, La, 61.93, Valencia, 61.75

| Medición | Uds. | Parcial |
|---|---|---|
| CPD | 1 | 1.00 |
| Total |  | 1 |

**225364D** UD PUESTA EN MARCHA (18/11/2020)
1 UD × 208.37 (214.79 con costes indirectos) = 214.79
Ud de puesta en marcha

| Código | Ud | Descripción | Rendimiento | Precio | Importe |
|---|---|---|---|---|---|
| PGENP15.0161 | u | Pequeño material eléctrico | 15 | 1.1100198537093 | 16.65 |
| O01OA160 | h. | Cuadrilla H | 9.548 | 20.08 | 191.72 |
|  |  | Total |  |  | 208.37 |

**FGD45457F** u AE/CO-Z2M CENTRAL ANALISIS CTROL. MONOXIDO 2 ZONAS (18/11/2020)
1 u × 846.41 (872.48 con costes indirectos) = 872.48
Suministro e instalacion de Equipo desarrollado por AGUILERA ELECTRONICA según norma UNE 23300-84 y
Homologado por el Ministerio de Industria y Energía. Diseñada para analizar la concentración de monóxido de carbono en garajes y recintos similares, poner en marcha los extractores de ventilación cuando se alcanzan valores prefijados, activar las sirenas de evacuación, si se llega a niveles de riesgo para las personas y retornar los equipos a la posición de reposo, cuando la concentración de monóxido desciende a valores permisibles.
Provista con:
- Microprocesador de gestión.
- Salida de tensión auxiliar: 12Vcc/500mA.
- Un selector rotativo de máxima concentración permitida por zona, con 10 posiciones que permite seleccionar entre 25 y 250 p.p.m.
- Un display numérico por zona que señala permanentemente el máximo nivel de monóxido que se está detectando.
- Con 3 niveles de detección y tres salidas para maniobras por relés.
- Con capacidad para controlar 31 detectores analógicos direccionables de CO agrupados en dos zonas de extractores.
- Tres salidas de maniobras por relés y tres niveles de detección programables por zona.
- Display LCD de 2 x 40 caracteres para presentación de información.
- 4 teclas de control para configurar la instalación.
- Alternancia del arranque en los grupos de extracción para equilibrar su envejecimiento.
- Opción de programar los extractores para que arranquen unos minutos, cada dos o tres horas y limpien el ambiente el recinto.
- Estabilizador de consumo en los bucles de detectores.
- Medidas de la cabina: 386 x 335 x 125 mm.
- Consumo en reposo: 140 mA
- Ubicada en cabina metálica de fijación mural.
Observación: cuando la instalación dispone de dos grupos de extractores por sector, las centrales se programan para que en el primer nivel entre uno y, sólo si es necesario, entre el segundo.
Si con los dos grupos funcionando, aún se alcanza nivele de riesgo (3º nivel), la central activa los sistemas de evacuación.
Incluso transporte, montaje, p.p. de piezas especiales (como finales de linea y codos 90º), elementos de suspensión, accesorios, pequeño material auxiliar, pruebas de funcionamiento y puesta en servicio.
Medido según modelaje en Revit.

| Código | Ud | Descripción | Rendimiento | Precio | Importe |
|---|---|---|---|---|---|
| PGENP15.0161 | u | Pequeño material eléctrico | 10 | 1.1100198537093 | 11.10 |
| O01OA160 | h. | Cuadrilla H | 8.752 | 20.08 | 175.74 |
| 69365444 | u | AE/CO-Z2M CENTRAL ANALISIS CTROL. MONOXIDO 2 ZONAS o equivalente (material) | 1 | 655.3617217373 | 655.36 |
| %0050 | % | Medios auxiliares | 0.5 % | 842.20 | 4.21 |
|  |  | Total |  |  | 846.41 |

**FKKDLF32514** ud AE/COD DETECTOR MONOXIDO CARBONO ANALOG.DIREC (18/11/2020)
21 ud × 74.28 (76.57 con costes indirectos) = 1607.97
Suministro e instalación de Dise?ado y fabricado por Aguilera Electr?nica o equivalente seg?n normas UNE 23300-84 y homologa
dos por el Ministerio de Industria y Energ?a.
Unidad microprocesada anal?gica direccionable indicada para detectar la presencia de
mon?xido de carbono.
Incorpora una sonda electroqu?mica.
Dimensiones 105 mm ? x 55 mm.
Incluso zocalo intercambiable que permite la entrada del tubo en instalaciones vistas. Totalmente instalado, conexionado y en funcionamiento.
Medido según modelaje en Revit.

| Código | Ud | Descripción | Rendimiento | Precio | Importe |
|---|---|---|---|---|---|
| PGENP15.0161 | u | Pequeño material eléctrico | 8 | 1.1100198537093 | 8.88 |
| O01OB200 | h | Oficial 1ª electricidad | 0.159 | 18.5 | 2.94 |
| GFHSDGDG1589 | u | Detector monoxido carbono (material) | 1 | 59.421062799466 | 59.42 |
| ÑÑKD25 | ud | zocalo detectores de monoxido (material) | 1 | 2.6700477562197 | 2.67 |
| %0050 | % | Medios auxiliares | 0.5 % | 73.91 | 0.37 |
|  |  | Total |  |  | 74.28 |

Relación comercial: ADMON: Conselleria, 73.98, Alicante, 74.23, Andalucía, 74.37, Aragón, 74.57, Asturias, 74.94, Baleares, 74.2, Canarias, 74.07, Cantabria, 74.26, Castellón, 74.31, Castilla - La Manc, 74.02, Castilla y León, 74.27, Cataluña, 74.75, Comunitat Valencia, 74.29, Extremadura, 74.01, Galicia, 74.24, Madrid (Comunidad, 74.9, Murcia (Región), 74.22, Navarra (Comunidad, País Vasco, 75.1, Rioja, La, 74.52, Valencia, 74.34

### 8.11.04 SELLADO PASO INSTALACIONES (18/11/2020)
Importe: 11165.69
Relación comercial: ADMON: Conselleria, 11079.05, Alicante, 11262.85, Andalucía, 11227.4, Aragón, 11277.3, Asturias, 11373.23, Baleares, 11181.19, Canarias, 11148.27, Cantabria, 11200, Castellón, 11143.24, Castilla - La Manc, 11135.49, Castilla y León, 11202.5, Cataluña, 11324.54, Comunitat Valencia, 11207.75, Extremadura, 11132.99, Galicia, 11193.3, Madrid (Comunidad, 11362.49, Murcia (Región), 11189.59, Navarra (Comunidad, 11325.5, País Vasco, 11415.91, Rioja, La, 11265.6, Valencia, 11173.44

**E26FN003** dm2 SELLADO H. INSTAL. MORTERO EI-180 (18/11/2020)
49 dm2 × 6.91 (7.12 con costes indirectos) = 348.88
Sistema sellado de huecos de paso de instalaciones EI-180 con compuesto de mortero preparado de cemento y áridos ligeros en un espesor de 200 mm. Medida la unidad instalada. Medido según modelaje en Revit.

| Código | Ud | Descripción | Rendimiento | Precio | Importe |
|---|---|---|---|---|---|
| O01OA060 | h | Peón especializado | 0.159 | 15.5 | 2.46 |
| P23FL140 | kg | Mortero seco para sellados (material) | 2.4 | 1.830032731791 | 4.39 |
| %0050 | % | Medios auxiliares | 0.5 % | 6.85 | 0.03 |
| %PM01 | % | Pequeño material | 0.5 % | 6.88 | 0.03 |
|  |  | Total |  |  | 6.91 |

Claves: preparación, compuesto, mortero, paso, hueco, ligero, cemento
Relación comercial: ADMON: Conselleria, 6.62, Alicante, 7.26, Andalucía, 7.14, Aragón, 7.31, Asturias, 7.64, Baleares, 6.97, Canarias, 6.85, Cantabria, 7.04, Castellón, 6.84, Castilla - La Manc, 6.81, Castilla y León, 7.05, Cataluña, 7.47, Comunitat Valencia, 7.07, Extremadura, 6.8, Galicia, 7.01, Madrid (Comunidad, 7.6, Murcia (Región), 7, Navarra (Comunidad, País Vasco, 7.78, Rioja, La, 7.27, Valencia, 6.94

**E26FN004** dm2 SELLADO HUECO INTAL. ALMOHADILLAS EI 180 (18/11/2020)
69 dm2 × 26.29 (27.1 con costes indirectos) = 1869.90
Sistema sellado de huecos de paso de instalaciones EI-180 mediante colocación de almohadillas intumescentes termo-expansivas que se expanden alrededor de los 150 ºC, sellando los huecos e impidiendo el paso de humos y fuego. Medida la unidad instalada. Medido según modelaje en Revit.

| Código | Ud | Descripción | Rendimiento | Precio | Importe |
|---|---|---|---|---|---|
| O01OA060 | h | Peón especializado | 0.159 | 15.5 | 2.46 |
| P23FL120 | dm2 | Almohadilla intumescente (material) | 1 | 23.570421578314 | 23.57 |
| %0050 | % | Medios auxiliares | 0.5 % | 26.03 | 0.13 |
| %PM01 | % | Pequeño material | 0.5 % | 26.16 | 0.13 |
|  |  | Total |  |  | 26.29 |

Claves: colocación, paso, hueco, almohadilla, intumescente, fuego, impedir, humo, sellador
Relación comercial: ADMON: Conselleria, 26, Alicante, 26.62, Andalucía, 26.5, Aragón, 26.67, Asturias, 27, Baleares, 26.35, Canarias, 26.23, Cantabria, 26.4, Castellón, 26.22, Castilla - La Manc, 26.19, Castilla y León, 26.41, Cataluña, 26.83, Comunitat Valencia, 26.43, Extremadura, 26.18, Galicia, 26.38, Madrid (Comunidad, 26.96, Murcia (Región), 26.37, Navarra (Comunidad, País Vasco, 27.15, Rioja, La, 26.63, Valencia, 26.32

**E26FN040** dm2 SELL. PAS.CABLES ESP.INTUM.HILTI CFS-F FX (18/11/2020)
121 dm2 × 28.71 (29.59 con costes indirectos) = 3580.39
Sistema de sellado contra el fuego de pasos de manojos de cables a través tanto de muro como de forjado, hasta EI 120 mediante Espuma Intumescente Hilti CFS-F FX. Ensayado y homologado según UNE EN 1366-3 Marcado CE. Medida la unidad instalada. Medido según modelaje en Revit.

| Código | Ud | Descripción | Rendimiento | Precio | Importe |
|---|---|---|---|---|---|
| O01OA060 | h | Peón especializado | 0.064 | 15.5 | 0.99 |
| P23FR050 | ud | Espuma intumescente Hilti CFS-F FX o equivalente (material) | 0.7 | 39.200701140005 | 27.44 |
| %0050 | % | Medios auxiliares | 0.5 % | 28.43 | 0.14 |
| %PM01 | % | Pequeño material | 0.5 % | 28.57 | 0.14 |
|  |  | Total |  |  | 28.71 |

Claves: paso, marco, muro, especial, círculo, homologado, cable, espuma, intumescente, fuego, ensayo, forjado
Relación comercial: ADMON: Conselleria, 28.59, Alicante, 28.84, Andalucía, 28.79, Aragón, 28.86, Asturias, 28.99, Baleares, 28.73, Canarias, 28.69, Cantabria, 28.76, Castellón, 28.68, Castilla - La Manc, 28.67, Castilla y León, Cataluña, 28.93, Comunitat Valencia, 28.77, Extremadura, Galicia, 28.75, Madrid (Comunidad, 28.98, Murcia (Región), 28.74, Navarra (Comunidad, País Vasco, 29.05, Rioja, La, 28.85, Valencia, 28.72

**E26FN050** dm2 SELL. BAN.CABLES ALMOH.INT.HILTI CP 651-N (18/11/2020)
96 dm2 × 33.93 (34.98 con costes indirectos) = 3358.08
Sistema de sellado registrable contra el fuego de pasos de bandejas de cables a través tanto de muro como de forjado, hasta EI 180 mediante Almohadillas Intumescentes Hilti CP 651-N. Ensayado y homologado según UNE EN 1366-3. Medida la unidad instalada. Medido según modelaje en Revit.

| Código | Ud | Descripción | Rendimiento | Precio | Importe |
|---|---|---|---|---|---|
| O01OA060 | h | Peón especializado | 0.136 | 15.5 | 2.11 |
| P23FR040 | ud | Almohadilla intumescente Hilti CP 651-N M o equivalente (material) | 0.3 | 24.640440716574 | 7.39 |
| P23FR030 | ud | Almohadilla intumescente Hilti CP 651-N L o equivalente (material) | 0.9 | 26.770478814233 | 24.09 |
| %0050 | % | Medios auxiliares | 0.5 % | 33.59 | 0.17 |
| %PM01 | % | Pequeño material | 0.5 % | 33.76 | 0.17 |
|  |  | Total |  |  | 33.93 |

Claves: paso, almohadilla, muro, homologado, cable, bandeja, intumescente, fuego, ensayo, forjado, registro
Relación comercial: ADMON: Conselleria, 33.67, Alicante, 34.21, Andalucía, 34.1, Aragón, 34.25, Asturias, 34.53, Baleares, 33.97, Canarias, 33.88, Cantabria, 34.02, Castellón, 33.86, Castilla - La Manc, 33.84, Castilla y León, 34.03, Cataluña, 34.38, Comunitat Valencia, 34.04, Extremadura, 33.83, Galicia, 34, Madrid (Comunidad, 34.5, Murcia (Región), 33.99, Navarra (Comunidad, 34.39, País Vasco, 34.65, Rioja, La, Valencia, 33.95

**E26FN250** dm2 SELLADO TUB. COMBUSTIBLE EI 180 (18/11/2020)
36 dm2 × 54.12 (55.79 con costes indirectos) = 2008.44
Sellado de pasos de tuberías combustibles de diámetros exteriores hasta EI-180, mediante instalación de dos collarines Intumex RS-10 de medida correspondiente, a cada lado del muro, fijados al material base. Ensayado y homologado según UNE-EN 13501-2:2004. Medida la unidad instalada. Medido según modelaje en Revit.

| Código | Ud | Descripción | Rendimiento | Precio | Importe |
|---|---|---|---|---|---|
| O01OA060 | h | Peón especializado | 0.159 | 15.5 | 2.46 |
| P23FR150 | ud | Abrazadera RS-10 50 mm (material) | 2 | 25.560457171901 | 51.12 |
| %0050 | % | Medios auxiliares | 0.5 % | 53.58 | 0.27 |
| %PM01 | % | Pequeño material | 0.5 % | 53.85 | 0.27 |
|  |  | Total |  |  | 54.12 |

Claves: fijación, paso, exterior, base, collarín, tubería, muro, homologado, material, ensayo, diámetro, combustible
Relación comercial: ADMON: Conselleria, 53.83, Alicante, 54.45, Andalucía, 54.33, Aragón, 54.5, Asturias, 54.83, Baleares, 54.18, Canarias, 54.06, Cantabria, 54.23, Castellón, 54.05, Castilla - La Manc, 54.02, Castilla y León, 54.24, Cataluña, 54.66, Comunitat Valencia, 54.26, Extremadura, 54.01, Galicia, 54.21, Madrid (Comunidad, 54.79, Murcia (Región), 54.2, Navarra (Comunidad, País Vasco, 54.97, Rioja, La, 54.46, Valencia, 54.15

### 08.11.03 SEÑALIZACIÓN (18/11/2020)
Importe: 122
Relación comercial: ADMON: Conselleria, 118.5, Alicante, 126.5, Andalucía, 124.5, Aragón, 127.5, Asturias, 131.5, Baleares, 123, Canarias, 121.5, Cantabria, 123.5, Castellón, Castilla - La Manc, 121, Castilla y León, Cataluña, 129.5, Comunitat Valencia, 124, Extremadura, Galicia, Madrid (Comunidad, 131, Murcia (Región), Navarra (Comunidad, País Vasco, 133, Rioja, La, 127, Valencia, 122.5

**mE26FJ100** ud SEÑAL POLIESTIRENO 297X420MM.FOTOLUM. (18/11/2020)
50 ud × 2.37 (2.44 con costes indirectos) = 122.00
Señalización de equipos contra incendios fotoluminiscente, de riesgo diverso, advertencia de peligro, prohibición, evacuación y salvamento, en poliestireno de 1,5 mm fotoluminiscente, de dimensiones 297x420 mm. Medida la unidad instalada.

| Código | Ud | Descripción | Rendimiento | Precio | Importe |
|---|---|---|---|---|---|
| mP23FK100 | ud | Señal poliprop. 297x420mm.fotolumi. (material) | 1 | 1.7600314797553 | 1.76 |
| O01OA060 | h | Peón especializado | 0.039 | 15.5 | 0.60 |
| %PM01 | % | Pequeño material | 0.5 % | 2.36 | 0.01 |
|  |  | Total |  |  | 2.37 |

Relación comercial: ADMON: Conselleria, 2.3, Alicante, 2.45, Andalucía, 2.42, Aragón, 2.47, Asturias, 2.55, Baleares, 2.39, Canarias, 2.36, Cantabria, 2.4, Castellón, Castilla - La Manc, 2.35, Castilla y León, Cataluña, 2.51, Comunitat Valencia, 2.41, Extremadura, Galicia, Madrid (Comunidad, 2.54, Murcia (Región), Navarra (Comunidad, País Vasco, 2.58, Rioja, La, 2.46, Valencia, 2.38

## 17 INSTALACION ELECTRICA (25/07/2006)
Importe: 1111290.32
Con objeto de alcanzar 1 Punto en el Requisito CONT 1 del esquema Nueva Construcción del certificado medioambiental BREEAM ES, todas las luminarias externas cumplirán con los límites establecidos en la ITC EA 03 y estarán programadas para su apagado automático entre las 23:00 y las 6:00.
Con objeto de alcanzar 1 Punto en el Requisito ENE 3 del esquema Nueva Construcción del certificado medioambiental BREEAM ES, todas las luminarias externas deberán alcanzar los valores de eficacia que establece BREEAM en función de su ubicación e IRC.
Con objeto de alcanzar 1 Punto en el Requisito TRA 3 del esquema Nueva Construcción del certificado medioambiental BREEAM ES, se instalarán en el edificio 4 estaciones de carga eléctrica para vehículos que, en cumplimiento co la opción 3 del Requisito TRA 3, supondrán más de un 3% de las plazas totales disponibles en el edificio.
Relación comercial: ADMON: Conselleria, 1091753.84, Alicante, 1105530.33, Andalucía, 1113847.11, Aragón, 1124530.26, Asturias, 1144471.64, Baleares, 1104905.13, Canarias, 1097216.1, Cantabria, 1107892.46, Castellón, 1111503.91, Castilla - La Manc, 1094192.24, Castilla y León, 1108260.32, Cataluña, 1134489.45, Comunitat Valencia, 1109381.99, Extremadura, 1093978.54, Galicia, 1106629.15, Madrid (Comunidad, 1142749.09, Murcia (Región), 1106175.56, Navarra (Comunidad, 1134756.05, País Vasco, 1153737.68, Rioja, La, 1121683.62, Valencia, 1111760.52

### MT MEDIA TENSIÓN (18/11/2020)
Importe: 154110.66
Relación comercial: ADMON: Conselleria, 153777.17, Alicante, 154119.99, Andalucía, 154282.32, Aragón, 154533.02, Asturias, 154986.15, Baleares, 154069.58, Canarias, 153911.62, Cantabria, 154148.6, Castellón, 154201.35, Castilla - La Manc, 153844.95, Castilla y León, 154160.03, Cataluña, 154749.84, Comunitat Valencia, 154182.62, Extremadura, 153838.68, Galicia, 154116.84, Madrid (Comunidad, 154939.58, Murcia (Región), 154100.87, Navarra (Comunidad, 154757.54, País Vasco, 155188.18, Rioja, La, 154467.94, Valencia, 154227.67

#### MT45YHWE OBRA CIVIL (18/11/2020)
Importe: 6475.93
Relación comercial: ADMON: Conselleria, 6399.73, Alicante, 6483.92, Andalucía, 6532.41, Aragón, 6600.09, Asturias, 6722.63, Baleares, 6474.87, Canarias, 6432.23, Cantabria, 6496.16, Castellón, 6512.16, Castilla - La Manc, 6414.11, Castilla y León, 6499.38, Cataluña, 6658.7, Comunitat Valencia, 6505.23, Extremadura, 6412.5, Galicia, 6487.65, Madrid (Comunidad, 6709.85, Murcia (Región), 6483.38, Navarra (Comunidad, 6660.82, País Vasco, 6776.99, Rioja, La, 6582.5, Valencia, 6520.67

**W45YW435D** ud EDIFICIO DE SECCIONAMIENTO (18/11/2020)
1 ud × 990.94 (1021.46 con costes indirectos) = 1021.46
Ud. Excavaci?n de un foso de dimensiones para alojar un edificio de hormigon CENTRO.SECC. 3LA 20KV o equivalente, con un lecho de arena nivelada de 150 mm.(quedando una profundidad de foso libre de 940 mm.) y acondicionamiento perimetral una vez montado.
asi com todo material necesario para poner en pleno funcionamiento el centro, seg?n las condiciones especificadas en Caracter?sticas de los Materiales de la compa?ia suministradora e industria.
incluido el mallazo del suelo.

| Código | Ud | Descripción | Rendimiento | Precio | Importe |
|---|---|---|---|---|---|
| O01OA020 | h | Capataz | 0.64 | 21.39 | 13.69 |
| O01OA070 | h | Peón ordinario | 0.64 | 14.5 | 9.28 |
| M05EC020 | h | Excavadora hidráulica cadenas 135 cv (maquinaria) | 1.279 | 49.760890018537 | 63.64 |
| M06MR230 | h | Martillo rompedor hidráulico 600 kg (maquinaria) | 0.64 | 9.1201631223685 | 5.84 |
| M07CB030 | h. | Camión basculante 6x4 20 t. (maquinaria) | 15.994 | 0.5600100162858 | 8.96 |
| DKDKDIE |  | EDIFICIO DE SECCIONAMIENTO (material) | 1 | 879.6857339752 | 879.69 |
| %0050 | % | Medios auxiliares | 0.5 % | 981.10 | 4.91 |
| %PM01 | % | Pequeño material | 0.5 % | 986.01 | 4.93 |
|  |  | Total |  |  | 990.94 |

**W45YW435S** ud EDIFICIO DE TRANSFORMACIÓN: ACONDICIONAMIENTO DE LOCAL (18/11/2020)
1 ud × 5291.49 (5454.47 con costes indirectos) = 5454.47
Acondicionamiento de un edificio ya existente o fabricado en obra civil, para albergar ly ejecutar (quedando incluidas su instalacion) a aparamenta, transformadores y demás elementos, como son atajeas, tapas de las atajeas, paredes, parabancadas, huecos para paso de tubos, carriles de entrada y salida de transformadores, asi com todo material necesario para poner en pleno funcionamiento el centro, según las condiciones especificadas en Características de los Materiales de la compañia suministradora e industria.
incluido el mallazo del suelo.

| Código | Ud | Descripción | Rendimiento | Precio | Importe |
|---|---|---|---|---|---|
| O01OB200 | h | Oficial 1ª electricidad | 25.591 | 18.5 | 473.434 |
| O01OB210 | h | Oficial 2ª electricidad | 25.591 | 17.5 | 447.843 |
| G234G34G | ud | Maetrial (material) | 1 | 4317.6872257422 | 4317.687 |
| %0050 | % | Medios auxiliares | 0.5 % | 5238.964 | 26.195 |
| %PM01 | % | Pequeño material | 0.5 % | 5265.159 | 26.326 |
|  |  | Total |  |  | 5291.49 |

Relación comercial: ADMON: Conselleria, 5217.57, Alicante, 5299.24, Andalucía, 5346.28, Aragón, 5411.94, Asturias, 5530.82, Baleares, 5290.46, Canarias, 5249.1, Cantabria, 5311.12, Castellón, 5326.64, Castilla - La Manc, 5231.52, Castilla y León, 5314.24, Cataluña, 5468.8, Comunitat Valencia, 5319.92, Extremadura, 5229.96, Galicia, 5302.86, Madrid (Comunidad, 5518.42, Murcia (Región), 5298.72, Navarra (Comunidad, 5470.86, País Vasco, 5583.56, Rioja, La, 5394.88, Valencia, 5334.9

#### W45YHGEWR ACOMETIDA MT (18/11/2020)
Importe: 1716.44
Relación comercial: ADMON: Conselleria, 1676.6, Alicante, 1720.57, Andalucía, 1745.9, Aragón, 1781.63, Asturias, 1845.43, Baleares, 1715.82, Canarias, 1693.58, Cantabria, 1727.07, Castellón, 1735.43, Castilla - La Manc, 1684.22, Castilla y León, 1728.81, Cataluña, 1812.21, Comunitat Valencia, 1731.94, Extremadura, 1683.22, Galicia, 1722.57, Madrid (Comunidad, 1838.94, Murcia (Región), 1720.32, Navarra (Comunidad, 1813.21, País Vasco, 1874.04, Rioja, La, 1772.39, Valencia, 1739.91

**U09AL040** m. RED M.T.CALZ. 3(1X240) AL 12/20KV (18/11/2020)
13 m. × 58.8 (60.61 con costes indirectos) = 787.93
Red eléctrica de media tensión entubada bajo calzada, realizada con cables conductores de 3(1x240)Al. 12/20 kV., con aislamiento de dieléctrico seco, formados por: conductor de aluminio compacto de sección circular, pantalla sobre el conductor de mezcla semiconductora, aislamiento de etileno-propileno (EPR), pantalla sobre el aislamiento de mezcla semiconductora pelable no metálica asociada a una corona de alambre y contraespira de cobre y cubierta termoplástica a base de poliolefina, en instalación subterránea bajo calzada, en zanja de 60 cm. de ancho y 105 cm. de profundidad, incluyendo excavación de zanja, asiento con 5 cm. de hormigón HM-20 N/mm2, montaje de tubos de material termoplástico para lineas y comunicaciones. segun se pida en las condiciones tecnico economicas., relleno con una capa de hormigón HM-20 N/mm2 hasta una altura de 10 cm. por encima de los tubos envolviéndolos completamente, y relleno con hormigón HM-12,50/P/20, hasta la altura donde se inicia el firme y el pavimento; incluido la reposición de pavimento; incluso suministro y montaje de cables conductores, con parte proporcional de empalmes para cable, retirada y transporte a vertedero de los productos sobrantes de la excavación y pruebas de rigidez dieléctrica, totalmente instalada, transporte, montaje y conexionado.

| Código | Ud | Descripción | Rendimiento | Precio | Importe |
|---|---|---|---|---|---|
| O01OB200 | h | Oficial 1ª electricidad | 0.112 | 18.5 | 2.07 |
| O01OB210 | h | Oficial 2ª electricidad | 0.112 | 17.5 | 1.96 |
| E02EMA010 | m3 | EXCAVACIÓN ZANJA A MÁQUINA TERRENOS DISGREGADOS A BORDES (18/11/2020) | 0.66 | 4.26 | 2.81 |
| E02SZ060 | m3 | RELL.TIERR.ZANJA MANO S/APORT. (18/11/2020) | 0.6 | 5.9 | 3.54 |
| P15AH010 | m. | Cinta señalizadora (material) | 2 | 0.080001430898 | 0.16 |
| P15AH020 | m. | Placa cubrecables (material) | 1 | 0.9700173496379 | 0.97 |
| P15AC040 | m | Conductor Vulpren HEPRZ1 Al 12/20 kV 1x150 H16 o equivalente (material) | 3 | 15.430275984446 | 46.29 |
| P01DW090 | ud | Pequeño material | 1 | 0.7100126992195 | 0.71 |
| %0050 | % | Medios auxiliares | 0.5 % | 58.51 | 0.29 |
|  |  | Total |  |  | 58.8 |

Relación comercial: ADMON: Conselleria, 58.48, Alicante, 58.83, Andalucía, 59.03, Aragón, 59.34, Asturias, 59.84, Baleares, 58.79, Canarias, 58.61, Cantabria, 58.89, Castellón, 58.95, Castilla - La Manc, 58.55, Castilla y León, 58.91, Cataluña, 59.58, Comunitat Valencia, 58.93, Extremadura, 58.53, Galicia, 58.85, Madrid (Comunidad, 59.8, Murcia (Región), Navarra (Comunidad, País Vasco, 60.08, Rioja, La, 59.26, Valencia, 58.99

**U09AC010X** ud ENTRONQUE SUBTERRANEO-SUBTERRÁNEO (18/11/2020)
1 ud × 900.77 (928.51 con costes indirectos) = 928.51
Entronque para paso de red subterranea a red subterránea en media tensión (20 kV), formado por: 2 juegos de cortacircuitos fusible-seccionador de expulsión de intemperie para 17,5-24 kV., 6 terminales exteriores de intemperie para cable de 12/20 kV., tubo de acero galvanizado de 6" de diámetro, para protección mecánica de los cables, provisto de capuchón de protección en su parte superior; puesta a tierra de los de las pantallas de los cables. Totalmente instalado.

| Código | Ud | Descripción | Rendimiento | Precio | Importe |
|---|---|---|---|---|---|
| O01OB200 | h | Oficial 1ª electricidad | 11.996 | 18.5 | 221.93 |
| O01OB210 | h | Oficial 2ª electricidad | 11.996 | 17.5 | 209.93 |
| P15EA020 | u | Placa Cu toma de tierra 500x500x2 mm (material) | 1 | 187.03334526059 | 187.03 |
| P15EB020 | m. | Conduc cobre desnudo 50 mm2 (material) | 20 | 1.300023252092 | 26.00 |
| P15AC130 | u | Pararrayos-autoválvula 21 Kv 10 KA óxido zinc (material) | 3 | 77.411384572647 | 232.23 |
| P01DW090 | ud | Pequeño material | 27 | 0.7100126992195 | 19.17 |
| %0050 | % | Medios auxiliares | 0.5 % | 896.29 | 4.48 |
|  |  | Total |  |  | 900.77 |

Relación comercial: ADMON: Conselleria, 866.28, Alicante, 904.39, Andalucía, 926.32, Aragón, 956.95, Asturias, 1012.41, Baleares, 900.29, Canarias, 880.99, Cantabria, 909.94, Castellón, 917.17, Castilla - La Manc, 872.79, Castilla y León, 911.38, Cataluña, 983.46, Comunitat Valencia, 914.04, Extremadura, 872.07, Galicia, 906.08, Madrid (Comunidad, 1006.62, Murcia (Región), 904.15, Navarra (Comunidad, 984.43, País Vasco, 1037.01, Rioja, La, 948.99, Valencia, 921.01

#### MT324YT EQUIPO DE MEDIA TENSIÓN CT (18/11/2020)
Importe: 38514.9
Relación comercial: ADMON: Conselleria, 38476.9, Alicante, 38518.91, Andalucía, 38543.19, Aragón, 38576.98, Asturias, 38638.23, Baleares, 38514.42, Canarias, 38493.11, Cantabria, 38525.09, Castellón, 38533.1, Castilla - La Manc, 38484.14, Castilla y León, 38526.61, Cataluña, 38606.27, Comunitat Valencia, 38529.58, Extremadura, 38483.23, Galicia, 38520.82, Madrid (Comunidad, 38631.91, Murcia (Región), 38518.63, Navarra (Comunidad, 38607.35, País Vasco, 38665.49, Rioja, La, 38568.21, Valencia, 38537.31

**W54W54** ud CABINA DE REMONTE (18/11/2020)
1 ud × 1600.11 (1649.39 con costes indirectos) = 1649.39
Suministro e instalación de
Ud. Cabina de remonte de cables con seccionador p.a.t. Schneider Electric gama SM6, modelo GAM, referencia SGAM16 o equivalente, con indicador presencia de tensión y mando CC manual, instalados.
p.p. de piezas especiales, accesorios, pequeño material auxiliar, pruebas de funcionamiento y puesta en servicio. Todo ello según normativa vigente.

| Código | Ud | Descripción | Rendimiento | Precio | Importe |
|---|---|---|---|---|---|
| O01OB200 | h | Oficial 1ª electricidad | 0.799 | 18.5 | 14.78 |
| O01OB210 | h | Oficial 2ª electricidad | 0.799 | 17.5 | 13.98 |
| 225DEEDK |  | cabina de remonte (material) | 1 | 1555.4678209492 | 1555.47 |
| %0050 | % | Medios auxiliares | 0.5 % | 1584.23 | 7.92 |
| %PM01 | % | Pequeño material | 0.5 % | 1592.15 | 7.96 |
|  |  | Total |  |  | 1600.11 |

Relación comercial: ADMON: Conselleria, 1597.81, Alicante, 1600.35, Andalucía, 1601.83, Aragón, 1603.87, Asturias, 1607.59, Baleares, 1600.09, Canarias, 1598.79, Cantabria, 1600.73, Castellón, 1601.23, Castilla - La Manc, 1598.25, Castilla y León, 1600.81, Cataluña, 1605.65, Comunitat Valencia, 1601.01, Extremadura, 1598.19, Galicia, 1600.47, Madrid (Comunidad, 1607.21, Murcia (Región), 1600.33, Navarra (Comunidad, 1605.71, País Vasco, 1609.25, Rioja, La, 1603.35, Valencia, 1601.47

**W5HW54** ud PUENTES MT TRANSFORMADOR : CABLES MT 12/20 KV (18/11/2020)
2 ud × 458.79 (472.92 con costes indirectos) = 945.84
Suministro e instalación de Acondicionamiento de un edificio ya existente o fabricado en obra civil, para albergar la aparamenta, transformadores y demás elementos en las condiciones especificadas en Características de los Materiales. p.p. de piezas especiales, accesorios, pequeño material auxiliar, pruebas de funcionamiento y puesta en servicio. Todo ello según normativa vigente.

| Código | Ud | Descripción | Rendimiento | Precio | Importe |
|---|---|---|---|---|---|
| O01OB200 | h | Oficial 1ª electricidad | 2.399 | 18.5 | 44.38 |
| O01OB210 | h | Oficial 2ª electricidad | 2.399 | 17.5 | 41.98 |
| MDFED | UD | puetes mt transformador (material) | 1 | 367.87657980545 | 367.88 |
| %0050 | % | Medios auxiliares | 0.5 % | 454.24 | 2.27 |
| %PM01 | % | Pequeño material | 0.5 % | 456.51 | 2.28 |
|  |  | Total |  |  | 458.79 |

Relación comercial: ADMON: Conselleria, 451.88, Alicante, 459.53, Andalucía, 463.93, Aragón, 470.09, Asturias, 481.23, Baleares, 458.69, Canarias, 454.81, Cantabria, 460.63, Castellón, 462.09, Castilla - La Manc, 453.18, Castilla y León, 460.93, Cataluña, 475.42, Comunitat Valencia, 461.46, Extremadura, 453.03, Galicia, 459.87, Madrid (Comunidad, 480.07, Murcia (Región), 459.48, Navarra (Comunidad, 475.62, País Vasco, 486.19, Rioja, La, 468.49, Valencia, 462.87

**W54W54A1** ud CELDA SM6 IM 24KV 400A 16KA (18/11/2020)
1 ud × 1958.24 (2018.55 con costes indirectos) = 2018.55
Suministro e instalación de
Ud. Cabina de remonte de cables con seccionador p.a.t. Schneider Electric gama SM6, modelo GAM, referencia SGAM16 o equivalente, con indicador Celda ref. SM62EIM41, funci¾n interruptor de lønea de la gama SM6 de Schneider Electric, 24kV (uso de 8,8kV a 23,3kV) 400A 16kA con interruptor-seccionador en SF6 con mando CIT manual, seccionador de puesta a tierra, juego de barras tripolar 400A, acometida inferior por cables 3 x 240 mm2 e indicadores testigo presencia de tensi¾n. Celda conectada y equipada con tres sensores de temperatura TH110 con comunicaci¾n Zigbee. Dimensiones 1600x375x940 mm.
p.p. de piezas especiales, accesorios, pequeño material auxiliar, pruebas de funcionamiento y puesta en servicio. Todo ello según normativa vigente.

| Código | Ud | Descripción | Rendimiento | Precio | Importe |
|---|---|---|---|---|---|
| O01OB200 | h | Oficial 1ª electricidad | 0.799 | 18.5 | 14.78 |
| O01OB210 | h | Oficial 2ª electricidad | 0.799 | 17.5 | 13.98 |
| SM62EIM41 | UN | CELDA SM6 IM 24kV 400A 16kA o equivalente (material) | 1 | 1910.0541630467 | 1910.05 |
| %0050 | % | Medios auxiliares | 0.5 % | 1938.81 | 9.69 |
| %PM01 | % | Pequeño material | 0.5 % | 1948.50 | 9.74 |
|  |  | Total |  |  | 1958.24 |

Relación comercial: ADMON: Conselleria, 1955.94, Alicante, 1958.49, Andalucía, 1959.96, Aragón, 1962, Asturias, 1965.72, Baleares, 1958.22, Canarias, 1956.94, Cantabria, 1958.88, Castellón, 1959.36, Castilla - La Manc, 1956.39, Castilla y León, 1958.96, Cataluña, 1963.78, Comunitat Valencia, 1959.14, Extremadura, 1956.32, Galicia, 1958.61, Madrid (Comunidad, 1965.34, Murcia (Región), 1958.47, Navarra (Comunidad, 1963.84, País Vasco, 1967.38, Rioja, La, 1961.48, Valencia, 1959.6

**W54W54A2** ud CELDA SM6 DM1DS PFH 24KV 400A 16KA (18/11/2020)
1 ud × 8724.58 (8993.3 con costes indirectos) = 8993.30
Suministro e instalación de
Celda ref. SM62EDM1DS41PFH, funci¾n interruptor automßtico de la gama SM6 de Schneider Electric, 24kV (uso de 8,8kV a 23,3kV) 400A 16kA con interruptor automßtico en SF6 con mando RI manual con bobina autoalimentada Mitop y bobina adicional 230Vca, 3 captadores CGA de intensidad rango hasta 200A, juego de barras tripolar 400A, acometida y salida lateral por barr¾n e indicadores testigo presencia de tensi¾n. Equipada con relÚ autoalimentado VIP400 de detecci¾n de fase y homopolar. Enclavamiento por cerradura E11. Dimensiones 1600x750x1220 mm.
p.p. de piezas especiales, accesorios, pequeño material auxiliar, pruebas de funcionamiento y puesta en servicio. Todo ello según normativa vigente.

| Código | Ud | Descripción | Rendimiento | Precio | Importe |
|---|---|---|---|---|---|
| O01OB200 | h | Oficial 1ª electricidad | 0.799 | 18.5 | 14.78 |
| O01OB210 | h | Oficial 2ª electricidad | 0.799 | 17.5 | 13.98 |
| SM62EDM1DS41P | UN | CELDA SM6 DM1DS PFH 24kV 400A 16kA o equivalente (material) | 1 | 8609.2239837597 | 8609.22 |
| %0050 | % | Medios auxiliares | 0.5 % | 8637.98 | 43.19 |
| %PM01 | % | Pequeño material | 0.5 % | 8681.17 | 43.41 |
|  |  | Total |  |  | 8724.58 |

Relación comercial: ADMON: Conselleria, 8722.27, Alicante, 8724.82, Andalucía, 8726.29, Aragón, 8728.33, Asturias, 8732.05, Baleares, 8724.56, Canarias, 8723.26, Cantabria, 8725.2, Castellón, 8725.69, Castilla - La Manc, 8722.72, Castilla y León, 8725.28, Cataluña, 8730.11, Comunitat Valencia, 8725.46, Extremadura, 8722.66, Galicia, 8724.94, Madrid (Comunidad, 8731.67, Murcia (Región), 8724.8, Navarra (Comunidad, 8730.17, País Vasco, 8733.71, Rioja, La, 8727.81, Valencia, 8725.93

**W54W54A2S** ud CELDA SM6 GBCA 24KV 400A 16KA (18/11/2020)
1 ud × 5152.28 (5310.97 con costes indirectos) = 5310.97
Suministro e instalación de
Celda ref. SM62EGBCAT41, funci¾n medida en MT de la gama SM6 de Schneider Electric, 24kV 400A 16kA con entrada inferior por barras y salida superior por barras, equipada con tres transformadores de intensidad y tres transformadores de tensi¾n para la medida en MT. Dimensiones 1600x750x1038 mm.
p.p. de piezas especiales, accesorios, pequeño material auxiliar, pruebas de funcionamiento y puesta en servicio. Todo ello según normativa vigente.

| Código | Ud | Descripción | Rendimiento | Precio | Importe |
|---|---|---|---|---|---|
| O01OB200 | h | Oficial 1ª electricidad | 0.799 | 18.5 | 14.78 |
| O01OB210 | h | Oficial 2ª electricidad | 0.799 | 17.5 | 13.98 |
| SM62EGBCAT41 | UN | CELDA SM6 GBCA 24kV 400A 16kA o equivalente (material) | 1 | 5072.3807241182 | 5072.38 |
| %0050 | % | Medios auxiliares | 0.5 % | 5101.14 | 25.51 |
| %PM01 | % | Pequeño material | 0.5 % | 5126.65 | 25.63 |
|  |  | Total |  |  | 5152.28 |

Relación comercial: ADMON: Conselleria, 5149.97, Alicante, 5152.52, Andalucía, 5153.99, Aragón, 5156.03, Asturias, 5159.75, Baleares, 5152.26, Canarias, 5150.97, Cantabria, 5152.91, Castellón, 5153.39, Castilla - La Manc, 5150.42, Castilla y León, 5152.99, Cataluña, 5157.81, Comunitat Valencia, 5153.17, Extremadura, 5150.36, Galicia, 5152.65, Madrid (Comunidad, 5159.37, Murcia (Región), 5152.5, Navarra (Comunidad, 5157.87, País Vasco, 5161.41, Rioja, La, 5155.51, Valencia, 5153.63

**W54W543** ud CELDA SM6 DM1S PFH 24KV 400A 16KA (18/11/2020)
1 ud × 18256.91 (18819.22 con costes indirectos) = 18819.22
Suministro e instalación de
Celda ref. SM62EDM1S41PFH, funci¾n interruptor automßtico de la gama SM6 de Schneider Electric, 24kV (uso de 8,8kV a 23,3kV) 400A 16kA con interruptor automßtico y seccionador en SF6 con mando RI manual con bobina autoalimentada Mitop y bobina adicional 230Vca, 3 captadores CGA de intensidad rango hasta 200A, seccionador de puesta a tierra, juego de barras tripolar 400A, acometida inferior por cables 3 x 240 mm2 e indicadores testigo presencia de tensi¾n. Equipada con relÚ autoalimentado VIP400 de detecci¾n de fase y homopolar. Enclavamiento por cerradura E21. Celda conectada y equipada con tres sensores de temperatura TH110 con comunicaci¾n Zigbee. Dimensiones 1600x750x1220 mm.
p.p. de piezas especiales, accesorios, pequeño material auxiliar, pruebas de funcionamiento y puesta en servicio. Todo ello según normativa vigente.

| Código | Ud | Descripción | Rendimiento | Precio | Importe |
|---|---|---|---|---|---|
| O01OB200 | h | Oficial 1ª electricidad | 0.799 | 18.5 | 14.78 |
| O01OB210 | h | Oficial 2ª electricidad | 0.799 | 17.5 | 13.98 |
| SM62EDM1S41PF | UN | CELDA SM6 DM1S PFH 24kV 400A 16kA o equivalente (material) | 2 | 9023.4713929494 | 18046.94 |
| %0050 | % | Medios auxiliares | 0.5 % | 18075.70 | 90.38 |
| %PM01 | % | Pequeño material | 0.5 % | 18166.08 | 90.83 |
|  |  | Total |  |  | 18256.91 |

Relación comercial: ADMON: Conselleria, 18254.61, Alicante, 18257.15, Andalucía, 18258.63, Aragón, 18260.67, Asturias, 18264.39, Baleares, 18256.89, Canarias, 18255.59, Cantabria, 18257.53, Castellón, 18258.02, Castilla - La Manc, 18255.05, Castilla y León, 18257.61, Cataluña, 18262.45, Comunitat Valencia, 18257.8, Extremadura, 18254.99, Galicia, 18257.27, Madrid (Comunidad, 18264, Murcia (Región), 18257.13, Navarra (Comunidad, 18262.51, País Vasco, 18266.04, Rioja, La, 18260.14, Valencia, 18258.27

**345H3JH6F** ud CUADRO DE CONTADORES IBERDROLA (18/11/2020)
1 ud × 754.39 (777.63 con costes indirectos) = 777.63
Suministro e instalación de
CCONTAVIB. Cuadro de contadores Iberdrola
p.p. de piezas especiales, accesorios, pequeño material auxiliar, pruebas de funcionamiento y puesta en servicio. Todo ello según normativa vigente.

| Código | Ud | Descripción | Rendimiento | Precio | Importe |
|---|---|---|---|---|---|
| O01OB200 | h | Oficial 1ª electricidad | 3.998 | 18.5 | 73.96 |
| O01OB210 | h | Oficial 2ª electricidad | 3.998 | 17.5 | 69.97 |
| PDFED | ud | cabina precableado (material) | 1 | 602.98078485685 | 602.98 |
| %0050 | % | Medios auxiliares | 0.5 % | 746.91 | 3.73 |
| %PM01 | % | Pequeño material | 0.5 % | 750.64 | 3.75 |
|  |  | Total |  |  | 754.39 |

Relación comercial: ADMON: Conselleria, 742.86, Alicante, 755.6, Andalucía, 762.96, Aragón, 773.22, Asturias, 791.78, Baleares, 754.22, Canarias, 747.78, Cantabria, 757.46, Castellón, 759.88, Castilla - La Manc, 745.04, Castilla y León, 757.94, Cataluña, 782.1, Comunitat Valencia, 758.84, Extremadura, 744.8, Galicia, 756.16, Madrid (Comunidad, 789.86, Murcia (Región), 755.52, Navarra (Comunidad, 782.42, País Vasco, 800.02, Rioja, La, 770.54, Valencia, 761.18

#### 25T53T4T EQUIPO DE MEDIA TENSIÓN CS (18/11/2020)
Importe: 18317.78
Relación comercial: ADMON: Conselleria, 18303.54, Alicante, 18319.26, Andalucía, 18328.34, Aragón, 18340.99, Asturias, 18363.92, Baleares, 18317.6, Canarias, 18309.61, Cantabria, 18321.57, Castellón, 18324.57, Castilla - La Manc, 18306.25, Castilla y León, 18322.18, Cataluña, 18351.96, Comunitat Valencia, 18323.25, Extremadura, 18305.95, Galicia, 18319.95, Madrid (Comunidad, 18361.48, Murcia (Región), 18319.2, Navarra (Comunidad, 18352.32, País Vasco, 18374.07, Rioja, La, 18337.7, Valencia, 18326.17

**23T34T234T** UD CSI ENTERRADO 3LA (18/11/2020)
1 UD × 4319.55 (4452.59 con costes indirectos) = 4452.59
Suministro e instalaci?n de Ud. Edificio de hormig?n prefabricado enterrado para 3LA y armario de medida, o equivalente de maniobra exterior y dimensiones exteriores 2140 x 2100 y altura vista 1750 mm., para instalar en su interior una celda seccionamiento calificada por Iberdrola, incluyendo su transporte y montaje.
Totalmente automatizado y con telegestion.
incluido los equipos trasformacion de tension para equipos auxiliares de iluminaci?n, emergencia, cuadro de baja tensi?n, telegestion y telemando, etc.
o equivalente aprobado por la direccion facultativa Incluye p.p. de piezas especiales, accesorios, peque?o material auxiliar, pruebas de funcionamiento y puesta en servicio. Todo ello seg?n normativa vigente.

| Código | Ud | Descripción | Rendimiento | Precio | Importe |
|---|---|---|---|---|---|
| O01OA090 | h. | Cuadrilla A | 1.599 | 33.36 | 53.34 |
| M02GC110 | h | Grúa celosía s/camión 30 t (maquinaria) | 2.399 | 94.911697581578 | 227.69 |
| E02CMA030 | m3 | EXCAVACIÓN VACIADO A MÁQUINA TERRENOS FLOJOS <2 m ACOPIO OBRA (18/11/2020) | 42 | 1.61 | 67.62 |
| E02SA020 | m2 | COMPACTACIÓN TERRENO CIELO ABIERTO MECÁNICA C/APORTE (18/11/2020) | 32 | 8.46 | 270.72 |
| P01DW090 | ud | Pequeño material | 27 | 0.7100126992195 | 19.17 |
| PDDFA | ud | PFS ·LA (material) | 1 | 3659.5154537447 | 3659.52 |
| %0050 | % | Medios auxiliares | 0.5 % | 4298.06 | 21.49 |
|  |  | Total |  |  | 4319.55 |

Relación comercial: ADMON: Conselleria, 4319.55, Alicante, Andalucía, Aragón, Asturias, Baleares, Canarias, Cantabria, Castellón, Castilla - La Manc, Castilla y León, Cataluña, Comunitat Valencia, Extremadura, Galicia, Madrid (Comunidad, Murcia (Región), Navarra (Comunidad, País Vasco, Rioja, La, Valencia

**245YH245** ud CALDAS 3LA (18/11/2020)
1 ud × 12416.74 (12799.18 con costes indirectos) = 12799.18
Suministro e instalaci?n de Ud. Compacto 3LA, o equivalente para dos funciones de l?nea 630 A y una de protecci?n, equipado con rel? VIP 300, seg?n memoria, con capotes cubrebornas e indicadores de tensi?n, instalado.
Totalmente automatizado y con telegestion.
o equivalente aprobado por la direccion facultativa Incluye p.p. de piezas especiales, accesorios, peque?o material auxiliar, pruebas de funcionamiento y puesta en servicio. Todo ello seg?n normativa vigente.

| Código | Ud | Descripción | Rendimiento | Precio | Importe |
|---|---|---|---|---|---|
| O01OA090 | h. | Cuadrilla A | 1.599 | 33.36 | 53.343 |
| M02GC110 | h | Grúa celosía s/camión 30 t | 2.399 | 94.911697581578 | 227.693 |
| E02CMA030 | m3 | EXCAVACIÓN VACIADO A MÁQUINA TERRENOS FLOJOS <2 m ACOPIO OBRA | 16 | 1.61 | 25.760 |
| E02SA020 | m2 | COMPACTACIÓN TERRENO CIELO ABIERTO MECÁNICA C/APORTE | 32 | 8.46 | 270.720 |
| P01DW090 | ud | Pequeño material | 27 | 0.7100126992195 | 19.170 |
| PEDAG | ud | 3LA (material) | 1 | 11758.280307481 | 11758.280 |
| %0050 | % | Medios auxiliares | 0.5 % | 12354.966 | 61.775 |
|  |  | Total |  |  | 12416.74 |

Relación comercial: ADMON: Conselleria, 12416.74, Alicante, Andalucía, Aragón, Asturias, Baleares, Canarias, Cantabria, Castellón, Castilla - La Manc, Castilla y León, Cataluña, Comunitat Valencia, Extremadura, Galicia, Madrid (Comunidad, Murcia (Región), Navarra (Comunidad, País Vasco, Rioja, La, Valencia

**234TG234FG** ud 3 CONECTORES APANTALLADOS EN "T" (18/11/2020)
2 ud × 397.37 (409.61 con costes indirectos) = 819.22
Ud. Juego de 3 conectores apantallados en "T" roscados M16 400 A para celda RM6 o equivalente. Aprobado por la direccion facultativa Incluye p.p. de piezas especiales, accesorios, pequeño material auxiliar, pruebas de funcionamiento y puesta en servicio. Todo ello según normativa vigente.

| Código | Ud | Descripción | Rendimiento | Precio | Importe |
|---|---|---|---|---|---|
| O01OB200 | h | Oficial 1ª electricidad | 1.599 | 18.5 | 29.58 |
| O01OB210 | h | Oficial 2ª electricidad | 1.599 | 17.5 | 27.98 |
| P01DW090 | ud | Pequeño material | 14 | 0.7100126992195 | 9.94 |
| PDFEF | UD | CONECTORES APANTALLADOS (material) | 1 | 327.88586453533 | 327.89 |
| %0050 | % | Medios auxiliares | 0.5 % | 395.39 | 1.98 |
|  |  | Total |  |  | 397.37 |

Relación comercial: ADMON: Conselleria, 392.77, Alicante, 397.85, Andalucía, 400.78, Aragón, 404.86, Asturias, 412.26, Baleares, 397.31, Canarias, 394.73, Cantabria, 398.59, Castellón, 399.56, Castilla - La Manc, 393.65, Castilla y León, 398.79, Cataluña, 408.4, Comunitat Valencia, 399.14, Extremadura, 393.55, Galicia, 398.07, Madrid (Comunidad, 411.48, Murcia (Región), 397.83, Navarra (Comunidad, 408.52, País Vasco, 415.54, Rioja, La, 403.8, Valencia, 400.08

**4R41R** ud 3 CONECTORES APANTALLADOS ENCHUFABLES RECTOS (18/11/2020)
1 ud × 239.42 (246.79 con costes indirectos) = 246.79
Ud. Juego de 3 conectores apantallados en "T" roscados M16 400 A para celda RM6 o equivalente.
Suministro e instalación deUd. Juego de 3 conectores apantallados enchufables rectos lisos 200 A para celda RM6.
o equivalente aprobado por la direccion facultativa Incluye p.p. de piezas especiales, accesorios, pequeño material auxiliar, pruebas de funcionamiento y puesta en servicio. Todo ello según normativa vigente.

| Código | Ud | Descripción | Rendimiento | Precio | Importe |
|---|---|---|---|---|---|
| O01OB200 | h | Oficial 1ª electricidad | 1.599 | 18.5 | 29.58 |
| O01OB210 | h | Oficial 2ª electricidad | 1.599 | 17.5 | 27.98 |
| P01DW090 | ud | Pequeño material | 14 | 0.7100126992195 | 9.94 |
| PEFFE | UD | CONECTORES APANTALLADOS (material) | 1 | 169.54303243052 | 169.54 |
| %0050 | % | Medios auxiliares | 0.5 % | 237.04 | 1.19 |
| %PM01 | % | Pequeño material | 0.5 % | 238.23 | 1.19 |
|  |  | Total |  |  | 239.42 |

Relación comercial: ADMON: Conselleria, 234.8, Alicante, 239.9, Andalucía, 242.85, Aragón, 246.95, Asturias, 254.39, Baleares, 239.36, Canarias, 236.77, Cantabria, 240.65, Castellón, 241.62, Castilla - La Manc, 235.68, Castilla y León, 240.85, Cataluña, 250.51, Comunitat Valencia, 241.19, Extremadura, 235.58, Galicia, 240.12, Madrid (Comunidad, 253.6, Murcia (Región), 239.88, Navarra (Comunidad, 250.63, País Vasco, 257.68, Rioja, La, 245.88, Valencia, 242.14

#### M34YG324 TRANSFORMADOR (18/11/2020)
Importe: 52933.1
Relación comercial: ADMON: Conselleria, 52838.54, Alicante, 52912.32, Andalucía, 52956.42, Aragón, 53015.72, Asturias, 53122.96, Baleares, 52906.18, Canarias, 52868.7, Cantabria, 52924.78, Castellón, 52946.76, Castilla - La Manc, 52852.86, Castilla y León, 52927.46, Cataluña, 53067.02, Comunitat Valencia, 52932.94, Extremadura, 52851.52, Galicia, 52917.34, Madrid (Comunidad, 53111.94, Murcia (Región), 52913.5, Navarra (Comunidad, 53068.86, País Vasco, 53170.74, Rioja, La, 53000.24, Valencia, 52946.1

**W45H45HW** ud TRIHAL 630KVA 24/0.42KV (18/11/2020)
2 ud × 25675.74 (26466.55 con costes indirectos) = 52933.10
Suministro e instalación de
Transformador seco TRIHAL 630kVA con primario monotensi¾n hasta 24kV seg·n reglamento 548/2014 (ecodise±o). Incluye sondas PT100 y term¾metro digital. Ensayo climßtico C3, ensayo ambiental E3, resistencia al fuego F1 y descargas parciales inferiores a 5pC.
p.p. de piezas especiales, accesorios, pequeño material auxiliar, pruebas de funcionamiento y puesta en servicio. Todo ello según normativa vigente.

| Código | Ud | Descripción | Rendimiento | Precio | Importe |
|---|---|---|---|---|---|
| O01OB200 | h | Oficial 1ª electricidad | 7.997 | 18.5 | 147.94 |
| O01OB210 | h | Oficial 2ª electricidad | 7.997 | 17.5 | 139.95 |
| O01OB220 | h | Ayudante electricista | 7.997 | 16 | 127.95 |
| TRIHAL630-24 | UN | TRIHAL 630KVA 24/0.42kV o equivalente (material) | 2 | 12502.533619125 | 25005.07 |
| %0050 | % | Medios auxiliares | 0.5 % | 25420.91 | 127.10 |
| %PM01 | % | Pequeño material | 0.5 % | 25548.01 | 127.74 |
|  |  | Total |  |  | 25675.74 |

Relación comercial: ADMON: Conselleria, 25629.87, Alicante, 25665.66, Andalucía, 25687.05, Aragón, 25715.81, Asturias, 25767.83, Baleares, 25662.68, Canarias, 25644.5, Cantabria, 25671.7, Castellón, 25682.36, Castilla - La Manc, 25636.82, Castilla y León, 25673, Cataluña, 25740.7, Comunitat Valencia, 25675.66, Extremadura, 25636.17, Galicia, 25668.09, Madrid (Comunidad, 25762.49, Murcia (Región), 25666.23, Navarra (Comunidad, 25741.59, País Vasco, 25791.01, Rioja, La, 25708.3, Valencia, 25682.04

#### MTW45HJ EQUIPO DE BAJA TENSIÓN (18/11/2020)
Importe: 1161.49
Relación comercial: ADMON: Conselleria, 1149.58, Alicante, 1162.72, Andalucía, 1170.3, Aragón, 1180.87, Asturias, 1200.01, Baleares, 1161.31, Canarias, 1154.66, Cantabria, 1164.63, Castellón, 1167.13, Castilla - La Manc, 1151.83, Castilla y León, 1165.13, Cataluña, 1190.04, Comunitat Valencia, 1166.05, Extremadura, 1151.58, Galicia, 1163.31, Madrid (Comunidad, 1198.04, Murcia (Región), 1162.64, Navarra (Comunidad, 1190.38, País Vasco, 1208.51, Rioja, La, 1178.13, Valencia, 1168.46

**W45HW34** ud PUENTES BT - B2 TRANSFORMADOR 1: PUENTES TRANSFORMADOR-BTV (18/11/2020)
1 ud × 632.45 (651.93 con costes indirectos) = 651.93
Segun memoria de calculo

| Código | Ud | Descripción | Rendimiento | Precio | Importe |
|---|---|---|---|---|---|
| 5525E | UD | Puentes BT - B2 Transformador 1: Puentes transformador-BTV (material) | 1 | 626.1711996384 | 626.17 |
| %0050 | % | Medios auxiliares | 0.5 % | 626.17 | 3.13 |
| %PM01 | % | Pequeño material | 0.5 % | 629.30 | 3.15 |
|  |  | Total |  |  | 632.45 |

**256Y45YH** ud BATERIA CONDENSADORES TRAFOS (18/11/2020)
1 ud × 494.33 (509.56 con costes indirectos) = 509.56
Suministro e instalacion de
Tipo: HDuty
Resistencia de descarga: Interna, 50V en 1 minuto
Tensión asignada 400 V trifásicos 50 Hz,
Tensión nominal condensador 415 V trifásicos 50 Hz,
Frecuencia : 50 / 60 Hz
Tolerancia sobre la capacidad -5 +10%
Normas: CEI 60831 -1 y 2
Pérdidas (dieléctrico): < 0.2 W / kvar
Pérdidas (totales): < 0.5 W / kvar
Tolerancia capacidad: - 5 %, + 10 %
Ensayos tensión
? Entre terminales 2,15 Un 10 seg
? Entre terminales y cuba 3kV 10 segundos o 3,66 kV 2 segundos
? Tensión de impulso 8 kV
Tensión máxima según CEI 831
? 8 h sobre 24 h 10 %
? 30 min. sobre 24 h 15 %
? 5 min. sobre 24 h 20 %
? 1 min. sobre 24 h 30 %
o equivalente.
totalmente instalada, probada y en funcionamiento

| Código | Ud | Descripción | Rendimiento | Precio | Importe |
|---|---|---|---|---|---|
| O01OB200 | h | Oficial 1ª electricidad | 3.998 | 18.5 | 73.96 |
| O01OB210 | h | Oficial 2ª electricidad | 3.998 | 17.5 | 69.97 |
| PJJDJE | UD | BATERIA DE CONDENSADORES (material) | 1 | 345.48617933288 | 345.49 |
| %0050 | % | Medios auxiliares | 0.5 % | 489.42 | 2.45 |
| %PM01 | % | Pequeño material | 0.5 % | 491.87 | 2.46 |
|  |  | Total |  |  | 494.33 |

Relación comercial: ADMON: Conselleria, 482.78, Alicante, 495.53, Andalucía, 502.88, Aragón, 513.14, Asturias, 531.7, Baleares, 494.16, Canarias, 487.71, Cantabria, 497.38, Castellón, 499.81, Castilla - La Manc, 484.96, Castilla y León, 497.87, Cataluña, 522.03, Comunitat Valencia, 498.76, Extremadura, 484.72, Galicia, 496.1, Madrid (Comunidad, 529.79, Murcia (Región), 495.45, Navarra (Comunidad, 522.36, País Vasco, 539.95, Rioja, La, 510.48, Valencia, 501.1

#### MTE56JE RED DE TIERRAS (18/11/2020)
Importe: 30920.63
Relación comercial: ADMON: Conselleria, 30881.56, Alicante, 30939.78, Andalucía, 30935.98, Aragón, 30957.51, Asturias, 30996.54, Baleares, 30917.68, Canarias, 30904.08, Cantabria, 30924.58, Castellón, 30913.27, Castilla - La Manc, 30898.37, Castilla y León, 30925.38, Cataluña, 30976.15, Comunitat Valencia, 30927.62, Extremadura, 30897.78, Galicia, 30921.75, Madrid (Comunidad, 30992.7, Murcia (Región), 30920.37, Navarra (Comunidad, 30976.85, País Vasco, 31014.18, Rioja, La, 30951.99, Valencia, 30920.98

**DGNDFGN** ud TIERRAS EXTERIORES PROT TRANSFORMACIÓN: 5/62 UNESA, (18/11/2020)
2 ud × 797.2 (821.75 con costes indirectos) = 1643.50
Ud. de tierras exteriores código 5/62 Unesa, incluyendo 6 picas de 2,00 m. de longitud, cable de cobre desnudo, cable de cobre aislado de 0,6/1kV y elementos de conexión, instalado, según se describe en proyecto.
Segun Cia Distribuidora y planos

| Código | Ud | Descripción | Rendimiento | Precio | Importe |
|---|---|---|---|---|---|
| O01OA030 | h. | Oficial primera | 0.799 | 18.5 | 14.78 |
| O01OA060 | h | Peón especializado | 0.799 | 15.5 | 12.38 |
| 234TY34G | ud | 5/62 (material) | 1 | 762.12363127064 | 762.12 |
| %0050 | % | Medios auxiliares | 0.5 % | 789.28 | 3.95 |
| %PM01 | % | Pequeño material | 0.5 % | 793.23 | 3.97 |
|  |  | Total |  |  | 797.2 |

Relación comercial: ADMON: Conselleria, 795.69, Alicante, 798.83, Andalucía, 798.22, Aragón, 799.13, Asturias, 800.75, Baleares, 797.46, Canarias, 796.89, Cantabria, 797.75, Castellón, 796.79, Castilla - La Manc, 796.64, Castilla y León, 797.78, Cataluña, 799.9, Comunitat Valencia, 797.88, Extremadura, 796.62, Galicia, 797.63, Madrid (Comunidad, 800.59, Murcia (Región), 797.57, Navarra (Comunidad, 799.93, País Vasco, 801.5, Rioja, La, 798.89, Valencia, 797.35

**DFGNRT** ud TIERRAS EXTERIORES HERRAJES: 4/62 UNESA, (18/11/2020)
1 ud × 532.28 (548.67 con costes indirectos) = 548.67
Segun Cia Distribuidora y planos

| Código | Ud | Descripción | Rendimiento | Precio | Importe |
|---|---|---|---|---|---|
| O01OA030 | h. | Oficial primera | 0.799 | 18.5 | 14.782 |
| O01OA060 | h | Peón especializado | 0.799 | 15.5 | 12.385 |
| M3W45G34G | u | 4/62 (material) | 1 | 499.82893989279 | 499.829 |
| %0050 | % | Medios auxiliares | 0.5 % | 526.996 | 2.635 |
| %PM01 | % | Pequeño material | 0.5 % | 529.631 | 2.648 |
|  |  | Total |  |  | 532.28 |

Relación comercial: ADMON: Conselleria, 530.77, Alicante, 533.92, Andalucía, 533.3, Aragón, 534.2, Asturias, 535.84, Baleares, 532.54, Canarias, 531.97, Cantabria, 532.83, Castellón, 531.88, Castilla - La Manc, 531.73, Castilla y León, 532.86, Cataluña, 534.98, Comunitat Valencia, 532.96, Extremadura, 531.71, Galicia, 532.71, Madrid (Comunidad, 535.68, Murcia (Región), 532.65, Navarra (Comunidad, 535.01, País Vasco, 536.58, Rioja, La, 533.97, Valencia, 532.43

**DRTN** ud TIERRAS INTERIORES PROT TRANSFORMACIÓN: INSTALACIÓN INTERIOR TIE (18/11/2020)
1 ud × 287.93 (296.8 con costes indirectos) = 296.80
Segun Cia Distribuidora y planos

| Código | Ud | Descripción | Rendimiento | Precio | Importe |
|---|---|---|---|---|---|
| O01OB200 | h | Oficial 1ª electricidad | 0.799 | 18.5 | 14.78 |
| O01OB220 | h | Ayudante electricista | 0.799 | 16 | 12.78 |
| PEEEFF2 |  | TIERRAS INTERIORES (material) | 1 | 257.5146058817 | 257.51 |
| %0050 | % | Medios auxiliares | 0.5 % | 285.07 | 1.43 |
| %PM01 | % | Pequeño material | 0.5 % | 286.50 | 1.43 |
|  |  | Total |  |  | 287.93 |

Relación comercial: ADMON: Conselleria, 284.11, Alicante, 286.41, Andalucía, 287.81, Aragón, 289.64, Asturias, 292.99, Baleares, 286.24, Canarias, 285.07, Cantabria, 286.83, Castellón, 287.64, Castilla - La Manc, 284.59, Castilla y León, 286.9, Cataluña, 291.25, Comunitat Valencia, 287.08, Extremadura, 284.54, Galicia, 286.59, Madrid (Comunidad, 292.66, Murcia (Región), 286.47, Navarra (Comunidad, 291.3, País Vasco, 294.5, Rioja, La, 289.17, Valencia, 287.47

**NTRNERTN** ud TIERRAS INTERIORES SERV TRANSFORMACIÓN: INSTALACIÓN INTERIOR TIE (18/11/2020)
1 ud × 287.93 (296.8 con costes indirectos) = 296.80
Segun Cia Distribuidora y planos

| Código | Ud | Descripción | Rendimiento | Precio | Importe |
|---|---|---|---|---|---|
| O01OB200 | h | Oficial 1ª electricidad | 0.799 | 18.5 | 14.78 |
| O01OB220 | h | Ayudante electricista | 0.799 | 16 | 12.78 |
| P22563 | UD | TIERRAS INTERIORES (material) | 1 | 257.5146058817 | 257.51 |
| %0050 | % | Medios auxiliares | 0.5 % | 285.07 | 1.43 |
| %PM01 | % | Pequeño material | 0.5 % | 286.50 | 1.43 |
|  |  | Total |  |  | 287.93 |

Relación comercial: ADMON: Conselleria, 284.11, Alicante, 286.41, Andalucía, 287.81, Aragón, 289.64, Asturias, 292.99, Baleares, 286.24, Canarias, 285.07, Cantabria, 286.83, Castellón, 287.64, Castilla - La Manc, 284.59, Castilla y León, 286.9, Cataluña, 291.25, Comunitat Valencia, 287.08, Extremadura, 284.54, Galicia, 286.59, Madrid (Comunidad, 292.66, Murcia (Región), 286.47, Navarra (Comunidad, 291.3, País Vasco, 294.5, Rioja, La, 289.17, Valencia, 287.47

**DRTN5** ud TIERRAS INTERIORES PROT SECCIONAMIENTO: INSTALACIÓN INTERIOR TIE (18/11/2020)
1 ud × 287.93 (296.8 con costes indirectos) = 296.80
Segun Cia Distribuidora y planos

| Código | Ud | Descripción | Rendimiento | Precio | Importe |
|---|---|---|---|---|---|
| O01OB200 | h | Oficial 1ª electricidad | 0.799 | 18.5 | 14.78 |
| O01OB220 | h | Ayudante electricista | 0.799 | 16 | 12.78 |
| PEERF | UD | TIERRAS INTERIOES (material) | 1 | 257.5146058817 | 257.51 |
| %0050 | % | Medios auxiliares | 0.5 % | 285.07 | 1.43 |
| %PM01 | % | Pequeño material | 0.5 % | 286.50 | 1.43 |
|  |  | Total |  |  | 287.93 |

Relación comercial: ADMON: Conselleria, 284.11, Alicante, 286.41, Andalucía, 287.81, Aragón, 289.64, Asturias, 292.99, Baleares, 286.24, Canarias, 285.07, Cantabria, 286.83, Castellón, 287.64, Castilla - La Manc, 284.59, Castilla y León, 286.9, Cataluña, 291.25, Comunitat Valencia, 287.08, Extremadura, 284.54, Galicia, 286.59, Madrid (Comunidad, 292.66, Murcia (Región), 286.47, Navarra (Comunidad, 291.3, País Vasco, 294.5, Rioja, La, 289.17, Valencia, 287.47

**DGNDFGND** ud TIERRAS EXTERIORES PROT SECIONAMIENTO: PICAS RECTANGULO (18/11/2020)
1 ud × 392.95 (405.05 con costes indirectos) = 405.05
Segun Cia Distribuidora y planos

| Código | Ud | Descripción | Rendimiento | Precio | Importe |
|---|---|---|---|---|---|
| O01OB200 | h | Oficial 1ª electricidad | 0.799 | 18.5 | 14.78 |
| O01OB220 | h | Ayudante electricista | 0.799 | 16 | 12.78 |
| PDFEES |  | TIERRAS EXTERIORES rectangulo (material) | 1 | 361.47646533361 | 361.48 |
| %0050 | % | Medios auxiliares | 0.5 % | 389.04 | 1.95 |
| %PM01 | % | Pequeño material | 0.5 % | 390.99 | 1.95 |
|  |  | Total |  |  | 392.95 |

Relación comercial: ADMON: Conselleria, 389.13, Alicante, 391.42, Andalucía, 392.81, Aragón, 394.65, Asturias, 398, Baleares, 391.26, Canarias, 390.08, Cantabria, 391.84, Castellón, 392.65, Castilla - La Manc, 389.6, Castilla y León, 391.91, Cataluña, 396.26, Comunitat Valencia, 392.09, Extremadura, 389.55, Galicia, 391.6, Madrid (Comunidad, 397.67, Murcia (Región), 391.48, Navarra (Comunidad, 396.31, País Vasco, 399.51, Rioja, La, 394.18, Valencia, 392.48

**NTRVVVXF** ud APANTALLAMIENTO DE CAMPOS ELECTRICOS DE BAJA FRECUENCIA (18/11/2020)
1 ud × 26613.32 (27433.01 con costes indirectos) = 27433.01
Apantallamiento de campos electricos de baja frecuencia para centro de tranaformación mediante 3 jaulas de Faraday o material G-iron® SuperFlex es un material metálico flexible usado para aislar los campos magnéticos de baja frecuencia generados por transformadores, líneas de alta tensión, y equipos eléctricos. Y ensayo final de campos una vez este en carga el CT, conectadas a red equipotencial del edificio.

| Código | Ud | Descripción | Rendimiento | Precio | Importe |
|---|---|---|---|---|---|
| O01OA030 | h. | Oficial primera | 9.597 | 18.5 | 177.54 |
| O01OA060 | h | Peón especializado | 9.597 | 15.5 | 148.75 |
| 34UJTR5HN | ud | apantallamiento campos (material) | 1 | 26022.87544267 | 26022.88 |
| %0050 | % | Medios auxiliares | 0.5 % | 26349.17 | 131.75 |
| %PM01 | % | Pequeño material | 0.5 % | 26480.92 | 132.40 |
|  |  | Total |  |  | 26613.32 |

Relación comercial: ADMON: Conselleria, 26595.21, Alicante, 26633.09, Andalucía, 26625.64, Aragón, 26636.49, Asturias, 26656.08, Baleares, 26616.42, Canarias, 26609.65, Cantabria, 26619.92, Castellón, 26608.57, Castilla - La Manc, 26606.73, Castilla y León, 26620.3, Cataluña, 26645.8, Comunitat Valencia, 26621.47, Extremadura, 26606.44, Galicia, 26618.46, Madrid (Comunidad, 26654.14, Murcia (Región), 26617.79, Navarra (Comunidad, 26646.19, País Vasco, 26664.89, Rioja, La, 26633.69, Valencia, 26615.06

#### MTE45JH VARIOS (18/11/2020)
Importe: 4070.39
Relación comercial: ADMON: Conselleria, 4050.72, Alicante, 4062.51, Andalucía, 4069.78, Aragón, 4079.23, Asturias, 4096.43, Baleares, 4061.7, Canarias, 4055.65, Cantabria, 4064.72, Castellón, 4068.93, Castilla - La Manc, 4053.17, Castilla y León, 4065.08, Cataluña, 4087.49, Comunitat Valencia, 4066.01, Extremadura, 4052.9, Galicia, 4063.45, Madrid (Comunidad, 4094.72, Murcia (Región), 4062.83, Navarra (Comunidad, 4087.75, País Vasco, 4104.16, Rioja, La, 4076.78, Valencia, 4068.07

**RMER** ud DEFENSA DE TRANSFORMADOR 1: PROTECCIÓN FÍSICA TRANSFORMADOR (18/11/2020)
1 ud × 325.09 (335.1 con costes indirectos) = 335.10
Suministro e instalación de defensa de Transformador 1

| Código | Ud | Descripción | Rendimiento | Precio | Importe |
|---|---|---|---|---|---|
| O01OB200 | h | Oficial 1ª electricidad | 0.799 | 18.5 | 14.78 |
| O01OB220 | h | Ayudante electricista | 0.799 | 16 | 12.78 |
| P225D | ud | Defensa de transformador (material) | 1 | 294.29526373704 | 294.30 |
| %0050 | % | Medios auxiliares | 0.5 % | 321.86 | 1.61 |
| %PM01 | % | Pequeño material | 0.5 % | 323.47 | 1.62 |
|  |  | Total |  |  | 325.09 |

Relación comercial: ADMON: Conselleria, 321.27, Alicante, 323.56, Andalucía, 324.97, Aragón, 326.81, Asturias, 330.14, Baleares, 323.4, Canarias, 322.23, Cantabria, 323.98, Castellón, 324.81, Castilla - La Manc, 321.74, Castilla y León, 324.05, Cataluña, 328.41, Comunitat Valencia, 324.24, Extremadura, 321.69, Galicia, 323.74, Madrid (Comunidad, 329.81, Murcia (Región), 323.62, Navarra (Comunidad, 328.46, País Vasco, 331.65, Rioja, La, 326.33, Valencia, 324.64

**ERTBRT** ud MANIOBRA DE TRANSFORMACIÓN: EQUIPO DE SEGURIDAD Y MANIOBRA (18/11/2020)
1 ud × 399.41 (411.71 con costes indirectos) = 411.71
Suminstro e instalación de maniobra de transformación

| Código | Ud | Descripción | Rendimiento | Precio | Importe |
|---|---|---|---|---|---|
| O01OB200 | h | Oficial 1ª electricidad | 0.799 | 18.5 | 14.78 |
| O01OB220 | h | Ayudante electricista | 0.799 | 16 | 12.78 |
| PEED23 | ud | maniobra de transformación (material) | 1 | 367.87657980545 | 367.88 |
| %0050 | % | Medios auxiliares | 0.5 % | 395.44 | 1.98 |
| %PM01 | % | Pequeño material | 0.5 % | 397.42 | 1.99 |
|  |  | Total |  |  | 399.41 |

Relación comercial: ADMON: Conselleria, 395.59, Alicante, 397.88, Andalucía, 399.29, Aragón, 401.13, Asturias, 404.46, Baleares, 397.72, Canarias, 396.54, Cantabria, 398.3, Castellón, 399.13, Castilla - La Manc, 396.06, Castilla y León, 398.37, Cataluña, 402.72, Comunitat Valencia, 398.55, Extremadura, 396.01, Galicia, 398.06, Madrid (Comunidad, 404.13, Murcia (Región), 397.94, Navarra (Comunidad, 402.77, País Vasco, 405.97, Rioja, La, 400.64, Valencia, 398.96

**23TG34G34G** ud CARTELERIA Y ROTULADO (18/11/2020)
1 ud × 285.69 (294.49 con costes indirectos) = 294.49
Suministro e instalacón de carteleria y rotulación

| Código | Ud | Descripción | Rendimiento | Precio | Importe |
|---|---|---|---|---|---|
| O01OB200 | h | Oficial 1ª electricidad | 0.799 | 18.5 | 14.78 |
| O01OB220 | h | Ayudante electricista | 0.799 | 16 | 12.78 |
| PDFE23 | ud | Carteleria y rotulado (material) | 1 | 256.71459157272 | 256.71 |
| %PM01 | % | Pequeño material | 0.5 % | 284.27 | 1.42 |
|  |  | Total |  |  | 285.69 |

Relación comercial: ADMON: Conselleria, 281.89, Alicante, 284.17, Andalucía, 285.57, Aragón, 287.4, Asturias, 290.73, Baleares, 284.01, Canarias, 282.85, Cantabria, 284.6, Castellón, 285.41, Castilla - La Manc, 282.37, Castilla y León, 284.67, Cataluña, 289, Comunitat Valencia, 284.85, Extremadura, 282.31, Galicia, 284.35, Madrid (Comunidad, 290.4, Murcia (Región), 284.23, Navarra (Comunidad, 289.05, País Vasco, 292.22, Rioja, La, 286.93, Valencia, 285.24

**345YHW4E5H** ud EQUIPOS DE PROTECCION. (18/11/2020)
1 ud × 291.16 (300.13 con costes indirectos) = 300.13
Suministro e instalación de
- Banquillo aislante
- Par de guantes aislantes para una tensión de 30 kV
- Extintor de eficacia 89B
- Pértiga de maniobra
- Pértiga detectora de tensión del tipo óptica acústica
- Palanca de accionamiento
- Cartel de primeros auxilios
- Cartel de las 5 reglas de oro
- Casco
- Conjunto de puesta en corcoicircuito y a tierra

| Código | Ud | Descripción | Rendimiento | Precio | Importe |
|---|---|---|---|---|---|
| O01OB200 | h | Oficial 1ª electricidad | 0.799 | 18.5 | 14.78 |
| O01OB220 | h | Ayudante electricista | 0.799 | 16 | 12.78 |
| PYYED | ud | Equipos de proteccón (material) | 1 | 260.71466311762 | 260.71 |
| %0050 | % | Medios auxiliares | 0.5 % | 288.27 | 1.44 |
| %PM01 | % | Pequeño material | 0.5 % | 289.71 | 1.45 |
|  |  | Total |  |  | 291.16 |

Relación comercial: ADMON: Conselleria, 287.34, Alicante, 289.63, Andalucía, 291.04, Aragón, 292.88, Asturias, 296.22, Baleares, 289.47, Canarias, 288.3, Cantabria, 290.06, Castellón, 290.88, Castilla - La Manc, 287.82, Castilla y León, 290.13, Cataluña, 294.49, Comunitat Valencia, 290.31, Extremadura, 287.76, Galicia, 289.81, Madrid (Comunidad, 295.89, Murcia (Región), 289.69, Navarra (Comunidad, 294.54, País Vasco, 297.72, Rioja, La, 292.4, Valencia, 290.71

**345YHW4E5HA** ud EQUIPACION EDIFICIO (18/11/2020)
1 ud × 2647.42 (2728.96 con costes indirectos) = 2728.96
Suministro e instalación de
LLVMEHC7T2DABOIB. Iluminaci¾n, luz emergencia, tierras interiores protecci¾n y neutro, banqueta, cartel 1os auxilios y 5 reglas de oro, guantes, extintor, circuito de disparo y cableado celda de medida a cuadro contadores. Zona Iberdrola.

| Código | Ud | Descripción | Rendimiento | Precio | Importe |
|---|---|---|---|---|---|
| O01OB200 | h | Oficial 1ª electricidad | 0.799 | 18.5 | 14.78 |
| O01OB220 | h | Ayudante electricista | 0.799 | 16 | 12.78 |
| LLVMEHC7T2DAB | UN | EHC7T2D ABO2T IB o equivalente (material) | 1 | 2313.6713821058 | 2313.67 |
| SM62EFINCUADR | UN | Kit de personalizaci¾n centro transforma (material) | 1 | 279.90500635427 | 279.91 |
| %0050 | % | Medios auxiliares | 0.5 % | 2621.14 | 13.11 |
| %PM01 | % | Pequeño material | 0.5 % | 2634.25 | 13.17 |
|  |  | Total |  |  | 2647.42 |

Relación comercial: ADMON: Conselleria, 2643.6, Alicante, 2645.89, Andalucía, 2647.3, Aragón, 2649.13, Asturias, 2652.48, Baleares, 2645.73, Canarias, 2644.56, Cantabria, 2646.32, Castellón, 2647.13, Castilla - La Manc, 2644.07, Castilla y León, 2646.39, Cataluña, 2650.74, Comunitat Valencia, 2646.57, Extremadura, 2644.02, Galicia, 2646.07, Madrid (Comunidad, 2652.14, Murcia (Región), 2645.95, Navarra (Comunidad, 2650.79, País Vasco, 2653.98, Rioja, La, 2648.66, Valencia, 2646.96

### BT B AJA TENSION (25/07/2006)
Importe: 957179.66
Con objeto de alcanzar 1 Punto en el Requisito CONT 1 del esquema Nueva Construcción del certificado medioambiental BREEAM ES, todas las luminarias externas cumplirán con los límites establecidos en la ITC EA 03 y estarán programadas para su apagado automático entre las 23:00 y las 6:00.
Con objeto de alcanzar 1 Punto en el Requisito ENE 3 del esquema Nueva Construcción del certificado medioambiental BREEAM ES, todas las luminarias externas deberán alcanzar los valores de eficacia que establece BREEAM en función de su ubicación e IRC.
Con objeto de alcanzar 1 Punto en el Requisito TRA 3 del esquema Nueva Construcción del certificado medioambiental BREEAM ES, se instalarán en el edificio 4 estaciones de carga eléctrica para vehículos que, en cumplimiento co la opción 3 del Requisito TRA 3, supondrán más de un 3% de las plazas totales disponibles en el edificio.
Relación comercial: ADMON: Conselleria, 937976.67, Alicante, 951410.34, Andalucía, 959564.79, Aragón, 969997.24, Asturias, 989485.49, Baleares, 950835.55, Canarias, 943304.48, Cantabria, 953743.86, Castellón, 957302.56, Castilla - La Manc, 940347.29, Castilla y León, 954100.29, Cataluña, 979739.61, Comunitat Valencia, 955199.37, Extremadura, 940139.86, Galicia, 952512.31, Madrid (Comunidad, 987809.51, Murcia (Región), 952074.69, Navarra (Comunidad, 979998.51, País Vasco, 998549.5, Rioja, La, 967215.68, Valencia, 957532.85

#### GSDHADHAH CONDUCTORES (25/07/2006)
Importe: 244407.06
Relación comercial: ADMON: Conselleria, 233021.53, Alicante, 240243.76, Andalucía, 244779.18, Aragón, 250079.46, Asturias, 260454.11, Baleares, 240135.74, Canarias, 235968.34, Cantabria, 241671.75, Castellón, 243897.74, Castilla - La Manc, 234458.58, Castilla y León, 241712.73, Cataluña, 255378.44, Comunitat Valencia, 242534.45, Extremadura, 234434.64, Galicia, 240928.46, Madrid (Comunidad, 259654.88, Murcia (Región), 240862.97, Navarra (Comunidad, 255415.69, País Vasco, 265554.52, Rioja, La, 248592.26, Valencia, 243368.64

**SADGSADFGSDG** m CIRCUITO 3X1,5 RZ1 0,6/1 KV CCA-S1B, D1, A1 (25/07/2006)
46875 m × 2.61 (2.69 con costes indirectos) = 126093.75
Suministro e instalacion de circuito electrico monofásico realizado con cable tripolar con conductores de cobre con aislamiento RZ1 0,6/1 kV de seccion 1,5mm2 (3x1,5 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI150 | m. | C.aisl.l.halóg.RZ1-k 0,6/1kV 3x1,5mm2 Cu (material) | 1 | 0.7200128780817 | 0.72 |
| P01DW090 | ud | Pequeño material | 1 | 0.7100126992195 | 0.71 |
| %0300 | % | Medios auxiliares | 3 % | 2.53 | 0.08 |
|  |  | Total |  |  | 2.61 |

Relación comercial: ADMON: Conselleria, 2.45, Alicante, 2.55, Andalucía, 2.61, Aragón, 2.68, Asturias, 2.81, Baleares, Canarias, 2.49, Cantabria, 2.57, Castellón, 2.6, Castilla - La Manc, 2.47, Castilla y León, Cataluña, 2.75, Comunitat Valencia, 2.58, Extremadura, Galicia, 2.56, Madrid (Comunidad, 2.8, Murcia (Región), Navarra (Comunidad, País Vasco, 2.88, Rioja, La, 2.66, Valencia, 2.59

| Medición | Uds. | Largo | Parcial |
|---|---|---|---|
| A.1.1 | 1 | 161 | 161.00 |
| A.1.2 | 1 | 161 | 161.00 |
| A.1.4 | 1 | 152 | 152.00 |
| A.1.5 | 1 | 152 | 152.00 |
| A.1.7 | 1 | 144 | 144.00 |
| A.1.8 | 1 | 144 | 144.00 |
| A.1.10 | 1 | 212 | 212.00 |
| A.1.11 | 1 | 212 | 212.00 |
| A.1.13 | 1 | 170 | 170.00 |
| A.1.14 | 1 | 170 | 170.00 |
| A.1.16 | 1 | 118 | 118.00 |
| A.1.17 | 1 | 118 | 118.00 |
| A.1.19 | 1 | 72 | 72.00 |
| A.1.20 | 1 | 128 | 128.00 |
| A.1.21 | 1 | 128 | 128.00 |
| A.1.23 | 1 | 78 | 78.00 |
| A.1.25 | 1 | 80 | 80.00 |
| A.1.26 | 1 | 80 | 80.00 |
| A.1.28 | 1 | 110 | 110.00 |
| A.1.30 | 1 | 72 | 72.00 |
| A.1.31 | 1 | 72 | 72.00 |
| A.1.33 | 1 | 111 | 111.00 |
| A.1.34 | 1 | 111 | 111.00 |
| A.PAS1.1 | 1 | 200 | 200.00 |
| A.PAS1.2 | 1 | 200 | 200.00 |
| A.PAS1.4 | 1 | 128 | 128.00 |
| A.PAS1.5 | 1 | 128 | 128.00 |
| A.PAS1.7 | 1 | 126 | 126.00 |
| A.PAS1.8 | 1 | 126 | 126.00 |
| A.PAS1.10 | 1 | 134 | 134.00 |
| A.PAS1.11 | 1 | 134 | 134.00 |
| A.PAS1.3G | 1 | 200 | 200.00 |
| EA.PAS.3G | 1 | 160 | 160.00 |
| A.PAS1.6G | 1 | 128 | 128.00 |
| EA.PAS.6G | 1 | 80 | 80.00 |
| A.PAS1.9G | 1 | 126 | 126.00 |
| EA.PAS.9G | 1 | 78 | 78.00 |
| A.PAS1.12G | 1 | 134 | 134.00 |
| EA.PAS.12G | 1 | 134 | 134.00 |
| A.1.3G | 1 | 161 | 161.00 |
| EA.1.3G | 1 | 113 | 113.00 |
| A.1.6G | 1 | 152 | 152.00 |
| EA.1.6G | 1 | 112 | 112.00 |
| A.1.9G | 1 | 144 | 144.00 |
| EA.1.9G | 1 | 112 | 112.00 |
| A.1.12G | 1 | 210 | 210.00 |
| EA.1.12G | 1 | 138 | 138.00 |
| A.1.15G | 1 | 154 | 154.00 |
| EA.1.15G | 1 | 106 | 106.00 |
| A.1.18G | 1 | 118 | 118.00 |
| EA.1.18G | 1 | 78 | 78.00 |
| A.1.22G | 1 | 128 | 128.00 |
| EA.1.22G | 1 | 56 | 56.00 |
| A.1.24G | 1 | 78 | 78.00 |
| EA.1.24G | 1 | 46 | 46.00 |
| A.1.27G | 1 | 80 | 80.00 |
| EA.1.27G | 1 | 48 | 48.00 |
| A.1.29G | 1 | 110 | 110.00 |
| EA.1.29G | 1 | 62 | 62.00 |
| A.1.32G | 1 | 72 | 72.00 |
| EA.1.32G | 1 | 40 | 40.00 |
| A.1.35G | 1 | 111 | 111.00 |
| EA.1.35G | 1 | 63 | 63.00 |
| A.1.36G | 1 | 316 | 316.00 |
| EA.1.36G | 1 | 108 | 108.00 |
| A.1.37G | 1 | 96 | 96.00 |
| EA.1.37G | 1 | 48 | 48.00 |
| A.1.38G | 1 | 100 | 100.00 |
| EA.1.38G | 1 | 52 | 52.00 |
| A.0.RACK.G | 1 | 26 | 26.00 |
| EA.0.RACK.G | 1 | 18 | 18.00 |
| A.1.RACK.G | 1 | 26 | 26.00 |
| EA.1.RACK.G | 1 | 18 | 18.00 |
| A.PAS.1 | 1 | 156 | 156.00 |
| A.PAS.2 | 1 | 156 | 156.00 |
| A.PAS.4 | 1 | 132 | 132.00 |
| A.PAS.5 | 1 | 132 | 132.00 |
| A.PAS.7 | 1 | 128 | 128.00 |
| A.PAS.8 | 1 | 128 | 128.00 |
| A.PAS.10 | 1 | 132 | 132.00 |
| A.PAS.11 | 1 | 132 | 132.00 |
| A.0.1 | 1 | 84 | 84.00 |
| A.0.2 | 1 | 145 | 145.00 |
| A.0.4 | 1 | 110 | 110.00 |
| A.0.5 | 1 | 134 | 134.00 |
| A.0.7 | 1 | 149 | 149.00 |
| A.0.8 | 1 | 141 | 141.00 |
| A.0.10 | 1 | 136 | 136.00 |
| A.0.12 | 1 | 96 | 96.00 |
| A.0.13 | 1 | 96 | 96.00 |
| A.0.15 | 1 | 148 | 148.00 |
| A.0.16 | 1 | 148 | 148.00 |
| A.0.18 | 1 | 166 | 166.00 |
| A.0.19 | 1 | 166 | 166.00 |
| A.0.21 | 1 | 154 | 154.00 |
| A.0.24 | 1 | 90 | 90.00 |
| A.0.27 | 1 | 54 | 54.00 |
| A.0.32 | 1 | 57 | 57.00 |
| EA.0.32 | 1 | 41 | 41.00 |
| A.ESC.C1 | 1 | 100 | 100.00 |
| EA.ESC.C1 | 1 | 76 | 76.00 |
| A.ESC.C2 | 1 | 130 | 130.00 |
| EA.ESC.C2 | 1 | 106 | 106.00 |
| A.ESC.C3.2 | 1 | 140 | 140.00 |
| EA.ESC.C3.2 | 1 | 116 | 116.00 |
| A.ESC.C4 | 1 | 122 | 122.00 |
| EA.ESC.C4 | 1 | 98 | 98.00 |
| A.ENT.1 | 1 | 98 | 98.00 |
| EA.ENT.1 | 1 | 74 | 74.00 |
| A.PAS.3G | 1 | 156 | 156.00 |
| EA.PAS.3G | 1 | 92 | 92.00 |
| A.PAS.6G | 1 | 132 | 132.00 |
| EA.PAS.6G | 1 | 84 | 84.00 |
| A.PAS.9G | 1 | 128 | 128.00 |
| EA.PAS.9G | 1 | 80 | 80.00 |
| A.PAS.12G | 1 | 124 | 124.00 |
| EA.PAS.12G | 1 | 84 | 84.00 |
| A.0.3G | 1 | 145 | 145.00 |
| EA.0.3G | 1 | 97 | 97.00 |
| A.0.6G | 1 | 134 | 134.00 |
| EA.0.6G | 1 | 86 | 86.00 |
| A.0.9G | 1 | 141 | 141.00 |
| EA.0.9G | 1 | 117 | 117.00 |
| A.0.11G | 1 | 136 | 136.00 |
| EA.0.11G | 1 | 128 | 128.00 |
| A.0.14G | 1 | 96 | 96.00 |
| EA.0.14G | 1 | 72 | 72.00 |
| A.0.17G | 1 | 148 | 148.00 |
| EA.0.17G | 1 | 92 | 92.00 |
| A.0.20G | 1 | 142 | 142.00 |
| EA.0.20G | 1 | 86 | 86.00 |
| A.0.22G | 1 | 102 | 102.00 |
| EA.0.22G | 1 | 46 | 46.00 |
| A.0.23G | 1 | 96 | 96.00 |
| EA.0.23G | 1 | 40 | 40.00 |
| A.0.25G | 1 | 90 | 90.00 |
| EA.0.25G | 1 | 50 | 50.00 |
| A.0.26G | 1 | 85 | 85.00 |
| EA.0.26G | 1 | 45 | 45.00 |
| A.0.28G | 1 | 54 | 54.00 |
| EA.0.28G | 1 | 54 | 54.00 |
| A.0.29G | 1 | 162 | 162.00 |
| EA.0.29G | 1 | 58 | 58.00 |
| A.0.30G | 1 | 150 | 150.00 |
| EA.0.30G | 1 | 70 | 70.00 |
| A.0.31G | 1 | 102 | 102.00 |
| EA.0.31G | 1 | 46 | 46.00 |
| A.AU.1.2 | 1 | 82 | 82.00 |
| A.AU.1.3 | 1 | 82 | 82.00 |
| A.AU.1.5 | 1 | 66 | 66.00 |
| A.AU.1.6 | 1 | 66 | 66.00 |
| A.AU.1.7 | 1 | 187 | 187.00 |
| A.AU.1.9 | 1 | 180 | 180.00 |
| A.AU.1.10 | 1 | 180 | 180.00 |
| A.AU.1.12 | 1 | 137 | 137.00 |
| AE.AU.1.1 | 1 | 101 | 101.00 |
| A.AU.1.1G | 1 | 122 | 122.00 |
| EA.AU.1.1G | 1 | 34 | 34.00 |
| A.AU.1.4G | 1 | 74 | 74.00 |
| EA.AU.1.4.G | 1 | 34 | 34.00 |
| A.AU.1.8G | 1 | 84 | 84.00 |
| EA.AU.1.8G | 1 | 84 | 84.00 |
| A.AU.1.11.G | 1 | 137 | 137.00 |
| EA.AU.1.11G | 1 | 73 | 73.00 |
| EA.BAL.3 | 1 | 90 | 90.00 |
| A.ESC.2.1 | 1 | 73 | 73.00 |
| A.ESC.2.2 | 1 | 73 | 73.00 |
| A.ESC.2.3 | 1 | 73 | 73.00 |
| A.ESC.2.4 | 1 | 73 | 73.00 |
| A.ESC.2.5 | 1 | 73 | 73.00 |
| A.ESC.2.6 | 1 | 73 | 73.00 |
| A.ESC.2.7 | 1 | 73 | 73.00 |
| A.ESC.2.8 | 1 | 65 | 65.00 |
| A.ESC.0.1 | 1 | 172 | 172.00 |
| A.ESC.0.2 | 1 | 148 | 148.00 |
| A.ESC.0.3 | 1 | 148 | 148.00 |
| A.CIR.1 | 1 | 159 | 159.00 |
| EA.CIR.1 | 1 | 79 | 79.00 |
| A.AU.0.4 | 1 | 633 | 633.00 |
| A.AU.0.5 | 1 | 633 | 633.00 |
| A.AU.0.6 | 1 | 633 | 633.00 |
| A.AU.0.7 | 1 | 633 | 633.00 |
| A.AU.0.8 | 1 | 633 | 633.00 |
| A.AU.0.9 | 1 | 633 | 633.00 |
| A.AU.0.10 | 1 | 633 | 633.00 |
| A.AU.0.12 | 1 | 186 | 186.00 |
| A.AU.0.13 | 1 | 186 | 186.00 |
| A.AU.0.15 | 1 | 242 | 242.00 |
| A.AU.0.16 | 1 | 242 | 242.00 |
| A.AU.0.18 | 1 | 252 | 252.00 |
| A.AU.0.19 | 1 | 252 | 252.00 |
| A.AU.0.21 | 1 | 112 | 112.00 |
| A.AU.0.22 | 1 | 112 | 112.00 |
| A.AU.0.23 | 1 | 230 | 230.00 |
| A.AU.0.24 | 1 | 110 | 110.00 |
| A.AU.0.25 | 1 | 112 | 112.00 |
| A.AU.0.27 | 1 | 122 | 122.00 |
| A.AU.0.28 | 1 | 138 | 138.00 |
| A.AU.0.29 | 1 | 103 | 103.00 |
| A.AU.0.30 | 1 | 103 | 103.00 |
| A.AU.0.37 | 1 | 633 | 633.00 |
| A.AU.0.38 | 1 | 633 | 633.00 |
| A.AU.0.39 | 1 | 633 | 633.00 |
| A.AU.0.40 | 1 | 633 | 633.00 |
| A.AU.0.41 | 1 | 633 | 633.00 |
| A.AU.0.42 | 1 | 633 | 633.00 |
| A.AU.0.43 | 1 | 633 | 633.00 |
| A.AU.0.44 | 1 | 242 | 242.00 |
| A.AU.0.45 | 1 | 242 | 242.00 |
| A.AU.0.46 | 1 | 252 | 252.00 |
| A.AU.0.47 | 1 | 252 | 252.00 |
| EA.BAL.A1 | 1 | 122 | 122.00 |
| EA.BAL.A2 | 1 | 122 | 122.00 |
| EA.BAL.BUT1 | 1 | 294 | 294.00 |
| EA.BAL.BUT2 | 1 | 290 | 290.00 |
| EA.BAL.BUT3 | 1 | 290 | 290.00 |
| EA.BAL.BUT4 | 1 | 288 | 288.00 |
| A.AU.0.1G | 1 | 633 | 633.00 |
| A.AU.0.2G | 1 | 633 | 633.00 |
| A.AU.0.3G | 1 | 633 | 633.00 |
| A.AU.0.11G | 1 | 90 | 90.00 |
| EA.AU.0.11G | 1 | 74 | 74.00 |
| A.AU.0.14G | 1 | 242 | 242.00 |
| A.AU.0.17G | 1 | 252 | 252.00 |
| A.AU.0.20G | 1 | 112 | 112.00 |
| EA.AU.0.20G | 1 | 64 | 64.00 |
| A.AU.0.22G | 1 | 110 | 110.00 |
| EA.AU.0.22G | 1 | 62 | 62.00 |
| A.AU.0.26G | 1 | 122 | 122.00 |
| EA.AU.0.26G | 1 | 74 | 74.00 |
| A.AU.0.31G | 1 | 119 | 119.00 |
| EA.AU.0.31G | 1 | 71 | 71.00 |
| A.AU.0.32G | 1 | 633 | 633.00 |
| A.AU.0.33G | 1 | 633 | 633.00 |
| A.AU.0.34G | 1 | 633 | 633.00 |
| A.AU.0.35G | 1 | 242 | 242.00 |
| A.AU.0.36G | 1 | 252 | 252.00 |
| A.ESC.A1 | 1 | 212 | 212.00 |
| EA.ESC.A1 | 1 | 132 | 132.00 |
| A.ESC.A2 | 1 | 220 | 220.00 |
| EA.ESC.A2 | 1 | 140 | 140.00 |
| EA.BAL.A1 | 1 | 116 | 116.00 |
| EA.BAL.A2 | 1 | 124 | 124.00 |
| A.-1.1 | 1 | 134 | 134.00 |
| A.-1.2 | 1 | 110 | 110.00 |
| A.-1.5 | 1 | 113 | 113.00 |
| A.-1.7 | 1 | 106 | 106.00 |
| A.-1.8 | 1 | 122 | 122.00 |
| A.-1.9 | 1 | 118 | 118.00 |
| A.-1.10 | 1 | 126 | 126.00 |
| A.-1.11 | 1 | 126 | 126.00 |
| A.-1.12 | 1 | 134 | 134.00 |
| A.-1.13 | 1 | 114 | 114.00 |
| EA.-1.13 | 1 | 98 | 98.00 |
| A.-1.14 | 1 | 144 | 144.00 |
| EA.-1.14 | 1 | 128 | 128.00 |
| A.-1.3.G | 1 | 134 | 134.00 |
| EA.-1.3.G | 1 | 124 | 124.00 |
| A.-1.4.G | 1 | 113 | 113.00 |
| EA.-1.4.G | 1 | 89 | 89.00 |
| A.-1.6.G | 1 | 130 | 130.00 |
| EA.-1.6.G | 1 | 106 | 106.00 |
| A.-1.15 | 1 | 149 | 149.00 |
| EA.-1.15.G | 1 | 77 | 77.00 |
| A.-1.16 | 1 | 90 | 90.00 |
| EA.-1.16 | 1 | 66 | 66.00 |
| A.-1.14.G | 1 | 154 | 154.00 |
| EA.-1.14.G | 1 | 98 | 98.00 |
| A.AU.-1.2 | 1 | 161 | 161.00 |
| A.AU.-1.3 | 1 | 161 | 161.00 |
| A.AU.-1.4 | 1 | 62 | 62.00 |
| EA.AU.-1.4 | 1 | 46 | 46.00 |
| A.AU.-1.1G | 1 | 161 | 161.00 |
| EA.AU.-1.1G | 1 | 129 | 129.00 |
| A.BAL.1.G | 1 | 41 | 41.00 |
| A.BAL.2.G | 1 | 61 | 61.00 |
| A.AU.-1.6 | 1 | 69 | 69.00 |
| A.AU.-1.5G | 1 | 77 | 77.00 |
| EA.AU.-1.5G | 1 | 53 | 53.00 |
| A.-2.11 | 1 | 132 | 132.00 |
| EA.-2.11 | 1 | 116 | 116.00 |
| A.-2.12 | 1 | 132 | 132.00 |
| EA.-2.12 | 1 | 116 | 116.00 |
| A.-2.10.G | 1 | 132 | 132.00 |
| EA.-2.10.G | 1 | 116 | 116.00 |
| A.-2.1 | 1 | 147 | 147.00 |
| A.-2.2 | 1 | 147 | 147.00 |
| A.-2.4 | 1 | 151 | 151.00 |
| A.-2.5 | 1 | 128 | 128.00 |
| A.-2.6 | 1 | 128 | 128.00 |
| A.-2.7 | 1 | 124 | 124.00 |
| A.-2.8 | 1 | 130 | 130.00 |
| EA.-2.8.G | 1 | 98 | 98.00 |
| A.-2.9 | 1 | 130 | 130.00 |
| EA.-2.9.G | 1 | 106 | 106.00 |
| A.-2.3.G | 1 | 219 | 219.00 |
| EA.-2.3.G | 1 | 155 | 155.00 |
| A.MAQ.AU1 | 1 | 74 | 74.00 |
| A.MAQ.AU2 | 1 | 74 | 74.00 |
| A.MAQ.AU3 | 1 | 106 | 106.00 |
| EA.MAQ.AU3 | 1 | 154 | 154.00 |
| EA.1.1 | 1 | 78 | 78.00 |
| EA.1.2 | 1 | 84 | 84.00 |
| Subtotal |  |  | 46875.00 |
| Total |  |  | 46875 |

**DFGDFGAD** m CIRCUITO 3X2,5 RZ1 0,6/1 KV CCA-S1B, D1, A1 (25/07/2006)
12294 m × 3.12 (3.22 con costes indirectos) = 39586.68
Suministro e instalacion de circuito electrico monofásico realizado con cable tripolar con conductores de cobre con aislamiento RZ1 0,6/1 kV de seccion 2,5mm2 (3x2,5 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI160 | m. | C.aisl.l.halóg.RZ1-k 0,6/1kV 3x2,5mm2 Cu (material) | 1 | 1.220021821194 | 1.22 |
| P01DW090 | ud | Pequeño material | 1 | 0.7100126992195 | 0.71 |
| %0300 | % | Medios auxiliares | 3 % | 3.03 | 0.09 |
|  |  | Total |  |  | 3.12 |

Relación comercial: ADMON: Conselleria, 2.97, Alicante, 3.06, Andalucía, 3.12, Aragón, 3.19, Asturias, 3.33, Baleares, Canarias, 3.01, Cantabria, 3.08, Castellón, 3.11, Castilla - La Manc, 2.99, Castilla y León, Cataluña, 3.27, Comunitat Valencia, 3.09, Extremadura, Galicia, 3.07, Madrid (Comunidad, 3.32, Murcia (Región), Navarra (Comunidad, País Vasco, 3.4, Rioja, La, 3.17, Valencia, 3.1

| Medición | Uds. | Largo | Parcial |
|---|---|---|---|
| F.1.1 | 1 | 92 | 92.00 |
| F.1.2 | 1 | 96 | 96.00 |
| F.1.3 | 1 | 58 | 58.00 |
| F.1.4 | 1 | 58 | 58.00 |
| F.1.5 | 1 | 53 | 53.00 |
| F.1.6 | 1 | 50 | 50.00 |
| F.1.7 | 1 | 82 | 82.00 |
| F.PAS.3 | 1 | 130 | 130.00 |
| F.PAS.4 | 1 | 80 | 80.00 |
| PT.1.1A | 1 | 104 | 104.00 |
| PT.1.1B | 1 | 114 | 114.00 |
| PT.1.2A | 1 | 107 | 107.00 |
| PT.1.2B | 1 | 94 | 94.00 |
| PT.1.3 | 1 | 104 | 104.00 |
| PT.1.4A | 1 | 120 | 120.00 |
| PT.1.4B | 1 | 116 | 116.00 |
| PT.1.5 | 1 | 82 | 82.00 |
| PT.1.6 | 1 | 84 | 84.00 |
| PT.1.7A | 1 | 64 | 64.00 |
| PT.1.7B | 1 | 36 | 36.00 |
| PT.1.8A | 1 | 41 | 41.00 |
| PT.1.8B | 1 | 53 | 53.00 |
| PT.1.9A | 1 | 62 | 62.00 |
| PT.1.9B | 1 | 70 | 70.00 |
| PT.1.10A | 1 | 50 | 50.00 |
| PT.1.10B | 1 | 65 | 65.00 |
| PT.1.11 | 1 | 76 | 76.00 |
| PT.1.12 | 1 | 82 | 82.00 |
| FA.1.1A | 1 | 44 | 44.00 |
| FA.1.1B | 1 | 45 | 45.00 |
| FA.1.1C | 1 | 47 | 47.00 |
| FA.1.1D | 1 | 38 | 38.00 |
| FA.1.1E | 1 | 37 | 37.00 |
| FA.1.1F | 1 | 35 | 35.00 |
| FA.1.1G | 1 | 34 | 34.00 |
| PT.1.1A.SAI | 1 | 104 | 104.00 |
| PT.1.1B.SAI | 1 | 114 | 114.00 |
| PT.1.2A.SAI | 1 | 107 | 107.00 |
| PT.1.2B.SAI | 1 | 94 | 94.00 |
| PT.1.3.SAI | 1 | 104 | 104.00 |
| PT.1.4A.SAI | 1 | 120 | 120.00 |
| PT.1.4B.SAI | 1 | 116 | 116.00 |
| PT.1.5.SAI | 1 | 82 | 82.00 |
| PT.1.6.SAI | 1 | 84 | 84.00 |
| PT.1.7A.SAI | 1 | 64 | 64.00 |
| PT.1.7B.SAI | 1 | 36 | 36.00 |
| PT.1.8A.SAI | 1 | 41 | 41.00 |
| PT.1.8B.SAI | 1 | 53 | 53.00 |
| PT.1.9A.SAI | 1 | 62 | 62.00 |
| PT.1.9B.SAI | 1 | 70 | 70.00 |
| PT.1.10A.SAI | 1 | 50 | 50.00 |
| PT.1.10B.SAI | 1 | 65 | 65.00 |
| PT.1.11.SAI | 1 | 76 | 76.00 |
| PT.1.12.SAI | 1 | 82 | 82.00 |
| PT.RACK.PB | 1 | 17 | 17.00 |
| F.RACK B1A | 1 | 14 | 14.00 |
| F.RACK B1B | 1 | 14 | 14.00 |
| PT.RACK.P1 | 1 | 17 | 17.00 |
| F.RACK P1A | 1 | 14 | 14.00 |
| F.RACK P1B | 1 | 14 | 14.00 |
| F.0.1 | 1 | 126 | 126.00 |
| F.0.2 | 1 | 133 | 133.00 |
| F.0.3 | 1 | 125 | 125.00 |
| F.0.6 | 1 | 63 | 63.00 |
| F.0.7 | 1 | 80 | 80.00 |
| F.0.8 | 1 | 43 | 43.00 |
| F.0.9 | 1 | 60 | 60.00 |
| F.0.10 | 1 | 84 | 84.00 |
| F.0.11 | 1 | 72 | 72.00 |
| F.0.12 | 1 | 114 | 114.00 |
| F.PAS.1 | 1 | 141 | 141.00 |
| F.PAS.2 | 1 | 87 | 87.00 |
| PT.0.1A | 1 | 110 | 110.00 |
| PT.0.1B | 1 | 110 | 110.00 |
| PT.0.2A | 1 | 127 | 127.00 |
| PT.0.2B | 1 | 127 | 127.00 |
| PT.0.3 | 1 | 112 | 112.00 |
| PT.0.4 | 1 | 92 | 92.00 |
| PT.0.5 | 1 | 96 | 96.00 |
| PT.0.6 | 1 | 56 | 56.00 |
| PT.0.7 | 1 | 52 | 52.00 |
| PT.0.8A | 1 | 43 | 43.00 |
| PT.0.8B | 1 | 48 | 48.00 |
| PT.0.9 | 1 | 71 | 71.00 |
| PT.0.10A | 1 | 72 | 72.00 |
| PT.0.10B | 1 | 96 | 96.00 |
| PT.0.10C | 1 | 94 | 94.00 |
| PT.0.11 | 1 | 110 | 110.00 |
| FA.0.1A | 1 | 45 | 45.00 |
| FA.0.1B | 1 | 45 | 45.00 |
| FA.0.1C | 1 | 45 | 45.00 |
| FA.0.1D | 1 | 45 | 45.00 |
| FA.0.1E | 1 | 45 | 45.00 |
| FA.0.1F | 1 | 51 | 51.00 |
| FA.0.1G | 1 | 51 | 51.00 |
| FA.0.1H | 1 | 51 | 51.00 |
| FA.0.1I | 1 | 51 | 51.00 |
| FA.0.1J | 1 | 51 | 51.00 |
| FA.0.1K | 1 | 51 | 51.00 |
| PT.0.1A.SAI | 1 | 110 | 110.00 |
| PT.0.1B.SAI | 1 | 110 | 110.00 |
| PT.0.2A.SAI | 1 | 127 | 127.00 |
| PT.0.2B.SAI | 1 | 127 | 127.00 |
| PT.0.3.SAI | 1 | 112 | 112.00 |
| PT.0.4.SAI | 1 | 92 | 92.00 |
| PT.0.5.SAI | 1 | 96 | 96.00 |
| PT.0.6.SAI | 1 | 56 | 56.00 |
| PT.0.7.SAI | 1 | 52 | 52.00 |
| PT.0.8A.SAI | 1 | 43 | 43.00 |
| PT.0.8B.SAI | 1 | 48 | 48.00 |
| PT.0.9.SAI | 1 | 71 | 71.00 |
| PT.0.10A.SAI | 1 | 72 | 72.00 |
| PT.0.10B.SAI | 1 | 96 | 96.00 |
| PT.0.10C.SAI | 1 | 94 | 94.00 |
| PT.0.11.SAI | 1 | 110 | 110.00 |
| PT.RACK.1.SAI | 1 | 34 | 34.00 |
| F.AU.1.1 | 1 | 127 | 127.00 |
| F.AU.1.2 | 1 | 63 | 63.00 |
| F.AU.1.3 | 1 | 63 | 63.00 |
| PT.AU.1.1 | 1 | 62 | 62.00 |
| PT.AU.1.1 | 1 | 62 | 62.00 |
| FESC.0.1 | 1 | 96 | 96.00 |
| PT.ESC.0.1 | 1 | 75 | 75.00 |
| PT.ESC.0.2 | 1 | 75 | 75.00 |
| PT.ESC.0.3 | 1 | 84 | 84.00 |
| F.AU.0.1 | 1 | 164 | 164.00 |
| F.AU.0.2 | 1 | 140 | 140.00 |
| F.AU.0.3 | 1 | 58 | 58.00 |
| F.AU.0.4 | 1 | 40 | 40.00 |
| F.AU.0.5 | 1 | 50 | 50.00 |
| FA.AU.P1 | 1 | 47 | 47.00 |
| FA.AU.P2 | 1 | 36 | 36.00 |
| PT.AU.0.1 | 1 | 25 | 25.00 |
| PT.AU.0.1 | 1 | 25 | 25.00 |
| F.-1.1 | 1 | 86 | 86.00 |
| F.-1.2 | 1 | 60 | 60.00 |
| F.-1.3 | 1 | 48 | 48.00 |
| FA.-1.1A | 1 | 41 | 41.00 |
| FA.-1.1B | 1 | 41 | 41.00 |
| FA.-1.1C | 1 | 42 | 42.00 |
| FA.-1.1D | 1 | 42 | 42.00 |
| F.-1.4 | 1 | 55 | 55.00 |
| F.-1.5 | 1 | 72 | 72.00 |
| F.-1.6 | 1 | 65 | 65.00 |
| F.AU.-1.2 | 1 | 96 | 96.00 |
| PT.ORQ.1 | 1 | 50 | 50.00 |
| PT.ORQ.1 | 1 | 92 | 92.00 |
| F.AU.-1.3 | 1 | 115 | 115.00 |
| PT.ZTEC.1 | 1 | 21 | 21.00 |
| F.-2.4 | 1 | 49 | 49.00 |
| F.-2.5 | 1 | 35 | 35.00 |
| F.-2.6 | 1 | 55 | 55.00 |
| F.-2.7 | 1 | 101 | 101.00 |
| F.-2.8 | 1 | 86 | 86.00 |
| CONTROL | 1 | 17 | 17.00 |
| F.-2.1 | 1 | 82 | 82.00 |
| F.-2.2 | 1 | 54 | 54.00 |
| F.-2.3 | 1 | 51 | 51.00 |
| FA.-2.1A | 1 | 44 | 44.00 |
| FA.-2.1B | 1 | 44 | 44.00 |
| CONTROL | 1 | 17 | 17.00 |
| BSCAACS 1 | 1 | 18 | 18.00 |
| BSCAACS 2 | 1 | 18 | 18.00 |
| BSCSR 1 | 1 | 18 | 18.00 |
| BSCSR 2 | 1 | 18 | 18.00 |
| BSCUTAC 1 | 1 | 18 | 18.00 |
| BSCUTAC 2 | 1 | 18 | 18.00 |
| BSCUTAA 1 | 1 | 18 | 18.00 |
| BSCUTAA 2 | 1 | 18 | 18.00 |
| BGEO 1.1 | 1 | 28 | 28.00 |
| BGEO 1.2 | 1 | 28 | 28.00 |
| BGEO 2.1 | 1 | 28 | 28.00 |
| BGEO 2.2 | 1 | 28 | 28.00 |
| BGEO 3.1 | 1 | 28 | 28.00 |
| BGEO 3.2 | 1 | 28 | 28.00 |
| BGEO 4.1 | 1 | 28 | 28.00 |
| BGEO 4.2 | 1 | 28 | 28.00 |
| BSUTAC 1 | 1 | 14 | 14.00 |
| BSUTAC 2 | 1 | 14 | 14.00 |
| BSRACKS 1 | 1 | 14 | 14.00 |
| BSRACKS 2 | 1 | 14 | 14.00 |
| BRACS | 1 | 12 | 12.00 |
| FA.-1.AD.A | 1 | 33 | 33.00 |
| FA.-1.EXT.1A | 1 | 52 | 52.00 |
| F.MAQ.1 | 1 | 99 | 99.00 |
| FA.EXT.ASEO.AUT | 1 | 24 | 24.00 |
| PT.MAQ.1 | 1 | 19 | 19.00 |
| F.RACK 1A | 1 | 14 | 14.00 |
| F.RACK 1B | 1 | 14 | 14.00 |
| F.RACK 2A | 1 | 13 | 13.00 |
| F.RACK 2B | 1 | 13 | 13.00 |
| F.RACK 3A | 1 | 15 | 15.00 |
| F.RACK 3B | 1 | 15 | 15.00 |
| F.RACK 4A | 1 | 14 | 14.00 |
| F.RACK 4B | 1 | 14 | 14.00 |
| F.RACK 5A | 1 | 12 | 12.00 |
| F.RACK 5B | 1 | 12 | 12.00 |
| Subtotal |  |  | 12294.00 |
| Total |  |  | 12294 |

**DRFGDFGDFG** m CIRCUITO 3X(1X2,5)+1X2,5+TT2,5 SZ1 0,6/1KV CCA-S1B, D1, A1 (25/07/2006)
30 m × 3.92 (4.04 con costes indirectos) = 121.20
Suministro e instalacion de circuito electrico trifasico sin neutro realizado con conductores unipolares de cobre con aislamiento SZ1 0,6/1 kV de seccion 1x2,5 y 1x2,5 mm2 (3x(1x2,5)+1x2,5+TT2,5 mm2) marcado CPR CCA-S1B, D1, A1. Las fases y conductor de proteccion debidamente identificados (negro o marron y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P07LCCU138S | m. | Cond.aisla. SZ1 0,6-1kV 2,5 mm2 Cu (material) | 5 | 0.4000071544898 | 2.00 |
| P01DW090 | ud | Pequeño material | 1 | 0.7100126992195 | 0.71 |
| %0300 | % | Medios auxiliares | 3 % | 3.81 | 0.11 |
|  |  | Total |  |  | 3.92 |

Relación comercial: ADMON: Conselleria, 3.77, Alicante, 3.86, Andalucía, 3.92, Aragón, 4, Asturias, 4.13, Baleares, Canarias, 3.81, Cantabria, 3.88, Castellón, 3.91, Castilla - La Manc, 3.79, Castilla y León, Cataluña, 4.07, Comunitat Valencia, 3.89, Extremadura, Galicia, 3.87, Madrid (Comunidad, 4.12, Murcia (Región), Navarra (Comunidad, País Vasco, 4.2, Rioja, La, 3.98, Valencia, 3.9

| Medición | Uds. | Largo | Parcial |
|---|---|---|---|
| FA.EXT.S-2.1A | 1 | 15 | 15.00 |
| FA.EXT.S-2.1B | 1 | 15 | 15.00 |
| Subtotal |  |  | 30.00 |
| Total |  |  | 30 |

**EFWADFWD** m CIRCUITO 3X4 RZ1 0,6/1 KV CCA-S1B, D1, A1 (25/07/2006)
145 m × 3.63 (3.74 con costes indirectos) = 542.30
Suministro e instalacion de circuito electrico monofásico realizado con cable tripolar con conductores de cobre con aislamiento RZ1 0,6/1 kV de seccion 4 mm2 (3x4 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB220 | h | Ayudante electricista | 0.032 | 16 | 0.51 |
| O01OB200 | h | Oficial 1ª electricidad | 0.032 | 18.5 | 0.59 |
| P15AI170 | m. | C.aisl.l.halóg.RZ1-k 0,6/1kV 3x4mm2 Cu | 1 | 1.71 | 1.71 |
| P01DW090 | ud | Pequeño material | 1 | 0.7100126992195 | 0.71 |
| %0300 | % | Medios auxiliares | 3 % | 3.52 | 0.11 |
|  |  | Total |  |  | 3.63 |

Relación comercial: ADMON: Conselleria, 3.47, Alicante, 3.57, Andalucía, 3.63, Aragón, 3.7, Asturias, 3.83, Baleares, Canarias, 3.51, Cantabria, 3.59, Castellón, 3.62, Castilla - La Manc, 3.49, Castilla y León, Cataluña, 3.77, Comunitat Valencia, 3.6, Extremadura, Galicia, 3.58, Madrid (Comunidad, 3.82, Murcia (Región), Navarra (Comunidad, País Vasco, 3.9, Rioja, La, 3.68, Valencia, 3.61

| Medición | Uds. | Largo | Parcial |
|---|---|---|---|
| F.AU.-1.1 | 1 | 145 | 145.00 |
| Total |  |  | 145 |

**DFGDSFGDG** m. CIRCUITO 3X6 RZ1 0,6/1 KV CCA-S1B,D1,A1 (25/07/2006)
699 m. × 5.54 (5.71 con costes indirectos) = 3991.29
Suministro e instalacion de circuito electrico monofásico realizado con cable tripolar con conductores de cobre con aislamiento RZ1 0,6/1 kV de seccion 6mm2 (3x6 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.16 | 18.5 | 2.96 |
| P15AI171 | m. | C.aisl.l.halóg.RZ1-k 0,6/1kV 3x6mm2 Cu (material) | 1 | 1.7100305854441 | 1.71 |
| P01DW090 | ud | Pequeño material | 1 | 0.7100126992195 | 0.71 |
| %0300 | % | Medios auxiliares | 3 % | 5.38 | 0.16 |
|  |  | Total |  |  | 5.54 |

Relación comercial: ADMON: Conselleria, 5.22, Alicante, 5.48, Andalucía, 5.64, Aragón, 5.84, Asturias, 6.22, Baleares, 5.46, Canarias, 5.33, Cantabria, 5.52, Castellón, 5.57, Castilla - La Manc, 5.26, Castilla y León, 5.53, Cataluña, 6.03, Comunitat Valencia, 5.55, Extremadura, Galicia, 5.5, Madrid (Comunidad, 6.18, Murcia (Región), Navarra (Comunidad, 6.04, País Vasco, 6.39, Rioja, La, 5.79, Valencia, 5.59

| Medición | Uds. | Largo | Parcial |
|---|---|---|---|
| CONTROL | 1 | 49 | 49.00 |
| CONTROL | 1 | 49 | 49.00 |
| FA.VE.3 | 1 | 57 | 57.00 |
| FA.VE.4 | 1 | 59 | 59.00 |
| FA.VE.1 | 1 | 56 | 56.00 |
| FA.VE.2 | 1 | 56 | 56.00 |
| AE.01 | 1 | 104 | 104.00 |
| AE.02 | 1 | 205 | 205.00 |
| AE.03A | 1 | 32 | 32.00 |
| AE.03B | 1 | 32 | 32.00 |
| Subtotal |  |  | 699.00 |
| Total |  |  | 699 |

**DFGDFGDFH** m. CIRCUITO 3X10 RZ1 0,6/1 KV CCA-S1B,D1,A1 (25/07/2006)
15 m. × 9.14 (9.42 con costes indirectos) = 141.30
Suministro e instalacion de circuito electrico monofásico realizado con cable tripolar con conductores de cobre con aislamiento RZ1 0,6/1 kV de seccion 10mm2 (3x10 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.2 | 18.5 | 3.70 |
| P15AI172 | m. | C.aisl.l.halóg.RZ1-k 0,6/1kV 3x10mm2 Cu (material) | 1 | 4.4600797725618 | 4.46 |
| P01DW090 | ud | Pequeño material | 1 | 0.7100126992195 | 0.71 |
| %0300 | % | Medios auxiliares | 3 % | 8.87 | 0.27 |
|  |  | Total |  |  | 9.14 |

Relación comercial: ADMON: Conselleria, 8.75, Alicante, 9.06, Andalucía, 9.25, Aragón, 9.52, Asturias, 9.99, Baleares, 9.03, Canarias, 8.87, Cantabria, 9.12, Castellón, 9.18, Castilla - La Manc, 8.8, Castilla y León, 9.13, Cataluña, 9.75, Comunitat Valencia, 9.15, Extremadura, 8.79, Galicia, 9.07, Madrid (Comunidad, 9.94, Murcia (Región), Navarra (Comunidad, País Vasco, 10.2, Rioja, La, 9.45, Valencia, 9.21

| Medición | Uds. | Largo | Parcial |
|---|---|---|---|
| FA.-1.AG.1 | 1 | 15 | 15.00 |
| Total |  |  | 15 |

**VZXV<F<FSDFV** m CIRCUITO 5X2,5 RZ1 0,6/1KV CCA-S1B,D1,A1 (25/07/2006)
470 m × 3.37 (3.47 con costes indirectos) = 1630.90
Suministro e instalacion de circuito electrico trifasico realizado con cable pentapolar con conductores de cobre con aislamiento RZ1 0,6/1 kV de seccion 5x2,5 mm2 (5x2,5 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB220 | h | Ayudante electricista | 0.032 | 16 | 0.51 |
| O01OB200 | h | Oficial 1ª electricidad | 0.032 | 18.5 | 0.59 |
| P15AI250 | m. | C.aisl.l.halóg.RZ1-k 0,6/1kV 5x2,5mm2 Cu (material) | 1 | 1.4600261138879 | 1.46 |
| P01DW090 | ud | Pequeño material | 1 | 0.7100126992195 | 0.71 |
| %0300 | % | Medios auxiliares | 3 % | 3.27 | 0.10 |
|  |  | Total |  |  | 3.37 |

Relación comercial: ADMON: Conselleria, 3.21, Alicante, 3.31, Andalucía, 3.37, Aragón, 3.44, Asturias, 3.58, Baleares, Canarias, 3.26, Cantabria, 3.33, Castellón, 3.36, Castilla - La Manc, 3.23, Castilla y León, Cataluña, 3.51, Comunitat Valencia, 3.34, Extremadura, Galicia, 3.32, Madrid (Comunidad, 3.57, Murcia (Región), Navarra (Comunidad, País Vasco, 3.65, Rioja, La, 3.42, Valencia, 3.35

| Medición | Uds. | Largo | Parcial |
|---|---|---|---|
| CS.AUD.Z.TECN..P-1 | 1 | 30 | 30.00 |
| CS.AUD.ESC.P-1 | 1 | 50 | 50.00 |
| CS.AUD.Z.TECN..P-1.G | 1 | 30 | 30.00 |
| CS.AUD.ESC.P-1.G | 1 | 50 | 50.00 |
| FA.-1.C.EXT1 | 1 | 30 | 30.00 |
| FA.-1.C.EXT2 | 1 | 20 | 20.00 |
| BSFUTAA 1 | 1 | 14 | 14.00 |
| BSFUTAA 2 | 1 | 14 | 14.00 |
| RES ACS 1 | 1 | 24 | 24.00 |
| RES ACS 2 | 1 | 24 | 24.00 |
| BPF1.1 | 1 | 20 | 20.00 |
| BPF1.2 | 1 | 20 | 20.00 |
| BPF2.1 | 1 | 24 | 24.00 |
| BPF2.2 | 1 | 24 | 24.00 |
| BPC1.1 | 1 | 22 | 22.00 |
| BPC1.2 | 1 | 22 | 22.00 |
| BPC2.1 | 1 | 20 | 20.00 |
| BPC2.2 | 1 | 20 | 20.00 |
| FA.BDC.RACKS | 1 | 12 | 12.00 |
| Subtotal |  |  | 470.00 |
| Total |  |  | 470 |

**S<DF<SDF<SDF** m CIRCUITO 3X(1X2,5)+1X2,5+TT2,5 SZ1 0,6/1KV CCA-S1B,D1,A1 (25/07/2006)
45 m × 3.92 (4.04 con costes indirectos) = 181.80
Suministro e instalacion de circuito electrico trifasico sin neutro realizado con conductores unipolares de cobre con aislamiento SZ1 0,6/1 kV de seccion 1x2,5 y 1x2,5 mm2 (3x(1x2,5)+1x2,5+TT2,5 mm2) marcado CPR CCA-S1B, D1, A1. Las fases y conductor de proteccion debidamente identificados (negro o marron y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P07LCCU138S | m. | Cond.aisla. SZ1 0,6-1kV 2,5 mm2 Cu | 5 | 0.4000071544898 | 2.00 |
| P01DW090 | ud | Pequeño material | 1 | 0.7100126992195 | 0.71 |
| %0300 | % | Medios auxiliares | 3 % | 3.81 | 0.11 |
|  |  | Total |  |  | 3.92 |

Relación comercial: ADMON: Conselleria, 3.77, Alicante, 3.86, Andalucía, 3.92, Aragón, 4, Asturias, 4.13, Baleares, Canarias, 3.81, Cantabria, 3.88, Castellón, 3.91, Castilla - La Manc, 3.79, Castilla y León, Cataluña, 4.07, Comunitat Valencia, 3.89, Extremadura, Galicia, 3.87, Madrid (Comunidad, 4.12, Murcia (Región), Navarra (Comunidad, País Vasco, 4.2, Rioja, La, 3.98, Valencia, 3.9

| Medición | Uds. | Largo | Parcial |
|---|---|---|---|
| FA.ADM.S-2.1 | 1 | 15 | 15.00 |
| FA.EXT.S-2.2A | 1 | 15 | 15.00 |
| FA.EXT.S-2.2B | 1 | 15 | 15.00 |
| Subtotal |  |  | 45.00 |
| Total |  |  | 45 |

**SDF<SDF<DF** m CIRCUITO 5X4 RZ1 0,6/1 KV CCA-S1B,D1,A1 (25/07/2006)
449 m × 3.92 (4.04 con costes indirectos) = 1813.96
Suministro e instalacion de circuito electrico trifasico realizado con cable pentapolar con conductores de cobre con aislamiento RZ1 0,6/1 kV de seccion 5x4 mm2 (5x4 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI260 | m. | C.aisl.l.halóg.RZ1-k 0,6/1kV 5x4mm2 Cu (material) | 1 | 2.0000357724492 | 2.00 |
| P01DW090 | ud | Pequeño material | 1 | 0.7100126992195 | 0.71 |
| %0300 | % | Medios auxiliares | 3 % | 3.81 | 0.11 |
|  |  | Total |  |  | 3.92 |

Relación comercial: ADMON: Conselleria, 3.77, Alicante, 3.86, Andalucía, 3.92, Aragón, 4, Asturias, 4.13, Baleares, Canarias, 3.81, Cantabria, 3.88, Castellón, 3.91, Castilla - La Manc, 3.79, Castilla y León, Cataluña, 4.07, Comunitat Valencia, 3.89, Extremadura, Galicia, 3.87, Madrid (Comunidad, 4.12, Murcia (Región), Navarra (Comunidad, País Vasco, 4.2, Rioja, La, 3.98, Valencia, 3.9

| Medición | Uds. | Largo | Parcial |
|---|---|---|---|
| CS.HIDRICO | 1 | 64 | 64.00 |
| CS.P.-1.DR | 1 | 41 | 41.00 |
| CS.P.-2 | 1 | 50 | 50.00 |
| CS.P.-1.G.IZ | 1 | 95 | 95.00 |
| CS.P.-1.DR.G | 1 | 41 | 41.00 |
| CS.P.-2.G | 1 | 50 | 50.00 |
| CS.P.-2.G.IZ | 1 | 96 | 96.00 |
| FA.UTA.C1 | 1 | 12 | 12.00 |
| Subtotal |  |  | 449.00 |
| Total |  |  | 449 |

**FGBDZFGBZG** m CIRCUITO 3X(1X4)+1X4+TT4 SZ1 0,6/1 KV CCA-S1B,D1,A1 (25/07/2006)
60 m × 4.6 (4.74 con costes indirectos) = 284.40
Suministro e instalacion de circuito electrico trifasico realizado con conductores unipolares de cobre con aislamiento SZ1 0,6/1 kV de seccion 1x6 mm2 (3x(1x4)+1x4+TT4 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OA030 | h. | Oficial primera | 0.023 | 18.5 | 0.43 |
| O01OB220 | h | Ayudante electricista | 0.023 | 16 | 0.37 |
| P01DW090 | ud | Pequeño material | 1 | 0.7100126992195 | 0.71 |
| P15AI010XA | m. | C.aisl.l.halóg.SZ1-k 0,6/1kV 1x4mm2 Cu (material) | 5 | 0.5900105528725 | 2.95 |
| %0300 | % | Medios auxiliares | 0.03 % | 4.46 | 0.00 |
|  |  | Costes indirectos | 3.08 % | 4.46 | 0.14 |
|  |  | Total |  |  | 4.6 |

Relación comercial: ADMON: Conselleria, 4.52, Alicante, 4.55, Andalucía, 4.57, Aragón, 4.6, Asturias, 4.65, Baleares, Canarias, 4.54, Cantabria, 4.56, Castellón, 4.59, Castilla - La Manc, 4.53, Castilla y León, Cataluña, 4.63, Comunitat Valencia, Extremadura, Galicia, Madrid (Comunidad, 4.64, Murcia (Región), Navarra (Comunidad, País Vasco, 4.67, Rioja, La, Valencia

| Medición | Uds. | Largo | Parcial |
|---|---|---|---|
| FA.-1.EG.1.1 | 1 | 15 | 15.00 |
| FA.-1.EG.1.2 | 1 | 15 | 15.00 |
| FA.-1.EG.2.1 | 1 | 15 | 15.00 |
| FA.-1.EG.2.2 | 1 | 15 | 15.00 |
| Subtotal |  |  | 60.00 |
| Total |  |  | 60 |

**DFHDFHBDFH** m CIRCUITO 3X(1X10)+1X10+TT10 SZ1 0,6/1 KV CCA-S1B,D1,A1 (25/07/2006)
49 m × 6.71 (6.92 con costes indirectos) = 339.08
Suministro e instalacion de circuito electrico trifasico realizado con conductores unipolares de cobre con aislamiento SZ1 0,6/1 kV, resistente al fuego, de seccion 1x16 mm2 (3x(1x10)+1x10+TT10 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P01DW090 | ud | Pequeño material | 1 | 0.7100126992195 | 0.71 |
| P15AI020A | m. | C.aisl.l.halóg.SZ1-k 0,6/1kV 1x10mm2 Cu (material) | 5 | 0.9400168130511 | 4.70 |
| %0300 | % | Medios auxiliares | 3 % | 6.51 | 0.20 |
|  |  | Total |  |  | 6.71 |

Relación comercial: ADMON: Conselleria, 6.55, Alicante, 6.65, Andalucía, 6.71, Aragón, 6.78, Asturias, 6.91, Baleares, Canarias, 6.59, Cantabria, 6.67, Castellón, 6.7, Castilla - La Manc, 6.57, Castilla y León, Cataluña, 6.85, Comunitat Valencia, 6.68, Extremadura, Galicia, 6.66, Madrid (Comunidad, 6.9, Murcia (Región), Navarra (Comunidad, País Vasco, 6.98, Rioja, La, 6.76, Valencia, 6.69

| Medición | Uds. | Largo | Parcial |
|---|---|---|---|
| F.PCI | 1 | 49 | 49.00 |
| Total |  |  | 49 |

**ASCASFAF** m CIRCUITO 5X6 RZ1 0,6/1 KV CCA-S1B, D1, A1 (25/07/2006)
220 m × 4.7 (4.84 con costes indirectos) = 1064.80
Suministro e instalacion de circuito electrico trifasico realizado con cabe pentapolar con conductores de cobre con aislamiento RZ1 0,6/1 kV de seccion 5x6 mm2 (5x6 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI270 | m. | C.aisl.l.halóg.RZ1-k 0,6/1kV 5x6mm2 Cu (material) | 1 | 2.7500491871177 | 2.75 |
| P01DW090 | ud | Pequeño material | 1 | 0.7100126992195 | 0.71 |
| %0300 | % | Medios auxiliares | 3 % | 4.56 | 0.14 |
|  |  | Total |  |  | 4.7 |

Relación comercial: ADMON: Conselleria, 4.54, Alicante, 4.64, Andalucía, 4.7, Aragón, 4.77, Asturias, 4.9, Baleares, Canarias, 4.59, Cantabria, 4.66, Castellón, 4.69, Castilla - La Manc, 4.56, Castilla y León, Cataluña, 4.84, Comunitat Valencia, 4.67, Extremadura, Galicia, 4.65, Madrid (Comunidad, 4.89, Murcia (Región), Navarra (Comunidad, País Vasco, 4.97, Rioja, La, 4.75, Valencia, 4.68

| Medición | Uds. | Largo | Parcial |
|---|---|---|---|
| CS.AUDIT.P1 | 1 | 98 | 98.00 |
| CS.PCI | 1 | 68 | 68.00 |
| FA.UTA1 | 1 | 18 | 18.00 |
| FA.UTA2 | 1 | 18 | 18.00 |
| FA.UTA3 | 1 | 18 | 18.00 |
| Subtotal |  |  | 220.00 |
| Total |  |  | 220 |

**SDFSDFSF** m CIRCUITO 5X10 RZ1 0,6/1 KV CCA-S1B,D1,A1 (25/07/2006)
541 m × 6.57 (6.77 con costes indirectos) = 3662.57
Suministro e instalacion de circuito electrico trifasico realizado con cabe pentapolar con conductores de cobre con aislamiento RZ1 0,6/1 kV de seccion 5x10 mm2 (5x10 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P01DW090 | ud | Pequeño material | 1 | 0.7100126992195 | 0.71 |
| %0300 | % | Medios auxiliares | 3 % | 1.81 | 0.05 |
| XZCZXCZXC | m. | C.aisl.l.halóg.RZ1-k 0,6/1kV 5x10mm2 Cu (material) | 1 | 4.7100842441179 | 4.71 |
|  |  | Total |  |  | 6.57 |

Relación comercial: ADMON: Conselleria, 6.42, Alicante, 6.51, Andalucía, 6.57, Aragón, 6.65, Asturias, 6.78, Baleares, Canarias, 6.46, Cantabria, 6.53, Castellón, 6.56, Castilla - La Manc, 6.44, Castilla y León, Cataluña, 6.72, Comunitat Valencia, 6.54, Extremadura, Galicia, 6.52, Madrid (Comunidad, 6.77, Murcia (Región), Navarra (Comunidad, País Vasco, 6.85, Rioja, La, 6.63, Valencia, 6.55

| Medición | Uds. | Largo | Parcial |
|---|---|---|---|
| CS.AUDIT.P1 | 1 | 98 | 98.00 |
| CS.RITU | 1 | 98 | 98.00 |
| F.ANTI | 1 | 49 | 49.00 |
| CS.PB.G | 1 | 96 | 96.00 |
| CS RACK.PB-SAI | 1 | 98 | 98.00 |
| CS RACK.P1-SAI | 1 | 102 | 102.00 |
| Subtotal |  |  | 541.00 |
| Total |  |  | 541 |

**FGDSHDFHD** m CIRCUITO 5X16 RZ1 0,6/1 KV CCA-S1B,D1,A1 (25/07/2006)
426 m × 8.29 (8.55 con costes indirectos) = 3642.30
Suministro e instalacion de circuito electrico trifasico realizado con cabe pentapolar con conductores de cobre con aislamiento RZ1 0,6/1 kV de seccion 5x16 mm2 (5x16 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI290 | m. | C.aisl.l.halóg.RZ1-k 0,6/1kV 5x16mm2 Cu (material) | 1 | 6.2401116100416 | 6.24 |
| P01DW090 | ud | Pequeño material | 1 | 0.7100126992195 | 0.71 |
| %0300 | % | Medios auxiliares | 3 % | 8.05 | 0.24 |
|  |  | Total |  |  | 8.29 |

Relación comercial: ADMON: Conselleria, 8.14, Alicante, 8.23, Andalucía, 8.29, Aragón, 8.36, Asturias, 8.5, Baleares, Canarias, 8.18, Cantabria, 8.25, Castellón, 8.28, Castilla - La Manc, 8.16, Castilla y León, Cataluña, 8.44, Comunitat Valencia, 8.26, Extremadura, Galicia, 8.24, Madrid (Comunidad, 8.49, Murcia (Región), Navarra (Comunidad, País Vasco, 8.57, Rioja, La, 8.34, Valencia, 8.27

| Medición | Uds. | Largo | Parcial |
|---|---|---|---|
| CS.ESC.PB | 1 | 44 | 44.00 |
| CS.UTA CONSERV. | 1 | 56 | 56.00 |
| CS.AUDIT.PB.G | 1 | 86 | 86.00 |
| CS.P1.G | 1 | 102 | 102.00 |
| CS.CPD-SAI | 1 | 42 | 42.00 |
| CS.PB.SAI | 1 | 96 | 96.00 |
| Subtotal |  |  | 426.00 |
| Total |  |  | 426 |

**FDGDSFGHDFGH** m CIRCUITO 5X25 RZ1 0,6/1 KV CCA-S1B,D1,A1 (25/07/2006)
293 m × 9.05 (9.33 con costes indirectos) = 2733.69
Suministro e instalacion de circuito electrico trifasico realizado con cabe pentapolar con conductores de cobre con aislamiento RZ1 0,6/1 kV de seccion 5x25 mm2 (5x25 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P07LCCU592N | m. | Cond.aisla. RZ1 0,6-1kV 5x25 mm2 Cu (material) | 1 | 6.9801248458478 | 6.98 |
| P01DW090 | ud | Pequeño material | 1 | 0.7100126992195 | 0.71 |
| %0300 | % | Medios auxiliares | 3 % | 8.79 | 0.26 |
|  |  | Total |  |  | 9.05 |

Relación comercial: ADMON: Conselleria, 8.9, Alicante, 8.99, Andalucía, 9.05, Aragón, 9.13, Asturias, 9.26, Baleares, Canarias, 8.94, Cantabria, 9.01, Castellón, 9.04, Castilla - La Manc, 8.92, Castilla y León, Cataluña, 9.2, Comunitat Valencia, 9.02, Extremadura, Galicia, 9, Madrid (Comunidad, 9.25, Murcia (Región), Navarra (Comunidad, País Vasco, 9.33, Rioja, La, 9.1, Valencia, 9.03

| Medición | Uds. | Largo | Parcial |
|---|---|---|---|
| CS.P.-1.IZ | 1 | 95 | 95.00 |
| CS.P.-2.IZ | 1 | 96 | 96.00 |
| CS.P1.SAI | 1 | 102 | 102.00 |
| Subtotal |  |  | 293.00 |
| Total |  |  | 293 |

**DFGDAFGDAFG** m CIRCUITO 3X(1X50)+1X50+TT50 RZ1 0,6/1 KV CCA-S1B,D1,A1 (25/07/2006)
86 m × 20.46 (21.09 con costes indirectos) = 1813.74
Suministro e instalacion de circuito electrico trifasico realizado con conductores unipolares de cobre con aislamiento RZ1 0,6/1 kV de seccion 1x50 mm2 (3x(1x50)+1x50+TT50 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P01DW090 | ud | Pequeño material | 1 | 0.7100126992195 | 0.71 |
| P15AI060 | m. | C.aisl.l.halóg.RZ1-k 0,6/1kV 1x50mm2 Cu (material) | 5 | 3.6100645692708 | 18.05 |
| %0300 | % | Medios auxiliares | 3 % | 19.86 | 0.60 |
|  |  | Total |  |  | 20.46 |

Relación comercial: ADMON: Conselleria, 20.3, Alicante, 20.39, Andalucía, 20.46, Aragón, 20.53, Asturias, 20.66, Baleares, Canarias, 20.34, Cantabria, 20.41, Castellón, 20.45, Castilla - La Manc, 20.32, Castilla y León, Cataluña, 20.6, Comunitat Valencia, 20.42, Extremadura, Galicia, 20.4, Madrid (Comunidad, 20.65, Murcia (Región), Navarra (Comunidad, País Vasco, 20.73, Rioja, La, 20.51, Valencia, 20.43

| Medición | Uds. | Largo | Parcial |
|---|---|---|---|
| CS.AUDIT.PB | 1 | 86 | 86.00 |
| Total |  |  | 86 |

**SDHSDHSDHSDH** m. CIRCUITO 3X(1X70)+1X70+TT70 RZ1 0,6/1 KV CCA-S1B,D1,A1 (25/07/2006)
303 m. × 36.03 (37.14 con costes indirectos) = 11253.42
Suministro e instalacion de circuito electrico trifasico realizado con conductores unipolares de cobre con aislamiento RZ1 0,6/1 kV clase minima Cca-s1b,d1,a1 de seccion 1x70 mm2 (3x(1x70)+1x70+TT70 mm2). Las fases, neutro y conductor de proteccion debidamente identificados (negro o marron, azul claro y bicolor amarillo-verde, respectivamente). Incluso transporte, montaje, conexionado, parte proporcional de accesorios, cajas de registro, regletas de conexion, soportes, pequeño material auxiliar, pruebas y puesta en funcionamiento. Todo ello segun normativa vigente. Medido según modelaje en Revit.

| Código | Ud | Descripción | Rendimiento | Precio | Importe |
|---|---|---|---|---|---|
| P15AI070 | m. | C.aisl.l.halóg.RZ1-k 0,6/1kV 1x70mm2 Cu (material) | 5 | 4.9300881790873 | 24.65 |
| O01OB200 | h | Oficial 1ª electricidad | 0.52 | 18.5 | 9.62 |
| P01DW090 | ud | Pequeño material | 1 | 0.7100126992195 | 0.71 |
| %0300 | % | Medios auxiliares | 3 % | 34.98 | 1.05 |
|  |  | Total |  |  | 36.03 |

Relación comercial: ADMON: Conselleria, 35, Alicante, 35.84, Andalucía, 36.33, Aragón, 37.01, Asturias, 38.24, Baleares, 35.75, Canarias, 35.32, Cantabria, 35.97, Castellón, 36.12, Castilla - La Manc, 35.14, Castilla y León, 36, Cataluña, 37.6, Comunitat Valencia, 36.06, Extremadura, 35.12, Galicia, 35.87, Madrid (Comunidad, 38.11, Murcia (Región), 35.83, Navarra (Comunidad, 37.62, País Vasco, 38.79, Rioja, La, 36.83, Valencia, 36.22

| Medición | Uds. | Largo | Parcial |
|---|---|---|---|
| CS.PB | 1 | 96 | 96.00 |
| CS.P1 | 1 | 102 | 102.00 |
| CS.CLIMA AUDIT | 1 | 105 | 105.00 |
| Subtotal |  |  | 303.00 |
| Total |  |  | 303 |

**RGDSHSDH** m CIRCUITO 3X(1X95)+1X95+TT95 RZ1 0,6/1 KV CCA-S1B,D1,A1 (25/07/2006)
32 m × 42.91 (44.23 con costes indirectos) = 1415.36
Suministro e instalacion de circuito electrico trifasico realizado con conductores unipolares de cobre con aislamiento RZ1 0,6/1 kV de seccion 1x95 mm2 (3x(1x95)+1x95+TT95 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.6 | 18.5 | 11.10 |
| P15AI080 | m. | C.aisl.l.halóg.RZ1-k 0,6/1kV 1x95mm2 Cu (material) | 5 | 5.9701067807609 | 29.85 |
| P01DW090 | ud | Pequeño material | 1 | 0.7100126992195 | 0.71 |
| %0300 | % | Medios auxiliares | 3 % | 41.66 | 1.25 |
|  |  | Total |  |  | 42.91 |

Relación comercial: ADMON: Conselleria, 41.73, Alicante, 42.7, Andalucía, 43.26, Aragón, 44.04, Asturias, 45.46, Baleares, 42.59, Canarias, 42.1, Cantabria, 42.84, Castellón, 43.02, Castilla - La Manc, 41.88, Castilla y León, 42.87, Cataluña, 44.72, Comunitat Valencia, 42.94, Extremadura, 41.87, Galicia, 42.74, Madrid (Comunidad, 45.31, Murcia (Región), 42.68, Navarra (Comunidad, 44.74, País Vasco, 46.09, Rioja, La, 43.84, Valencia, 43.12

| Medición | Uds. | Largo | Parcial |
|---|---|---|---|
| BDC 1 | 1 | 16 | 16.00 |
| BDC 2 | 1 | 16 | 16.00 |
| Subtotal |  |  | 32.00 |
| Total |  |  | 32 |

**DFGSDFGDFGH** m CIRCUITO 1X25+1X25+TT25 RZ1 0,6/1 KV CCA-S1B,D1,A1 (25/07/2006)
108 m × 9.34 (9.63 con costes indirectos) = 1040.04
Suministro e instalacion de circuito electrico monofasico realizado con conductores unipolares de cobre con aislamiento RZ1 0,6/1 kV de seccion 1x25 mm2 (1x25+1x25+TT25 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P15AI040 | m. | C.aisl.l.halóg.RZ1-k 0,6/1kV 1x25mm2 Cu (material) | 3 | 2.4200432846636 | 7.26 |
| P01DW090 | ud | Pequeño material | 1 | 0.7100126992195 | 0.71 |
| %0300 | % | Medios auxiliares | 3 % | 9.07 | 0.27 |
|  |  | Total |  |  | 9.34 |

Relación comercial: ADMON: Conselleria, 9.19, Alicante, 9.28, Andalucía, 9.34, Aragón, 9.41, Asturias, 9.55, Baleares, Canarias, 9.23, Cantabria, 9.3, Castellón, 9.33, Castilla - La Manc, 9.21, Castilla y León, Cataluña, 9.49, Comunitat Valencia, 9.31, Extremadura, Galicia, 9.29, Madrid (Comunidad, 9.54, Murcia (Región), Navarra (Comunidad, País Vasco, 9.62, Rioja, La, 9.39, Valencia, 9.32

| Medición | Uds. | Largo | Parcial |
|---|---|---|---|
| FA.TRUST 1 | 1 | 54 | 54.00 |
| FA.TRUST 1 | 1 | 54 | 54.00 |
| Subtotal |  |  | 108.00 |
| Total |  |  | 108 |

**ERTGEAGHDAGH** m CIRCUITO 1X35+1X35+TT35 RZ1 0,6/1 KV CCA-S1B,D1,A1 (25/07/2006)
91 m × 20.1 (20.72 con costes indirectos) = 1885.52
Suministro e instalacion de circuito electrico monofasico realizado con conductores unipolares de cobre con aislamiento RZ1 0,6/1 kV de seccion 1x25 mm2 (1x35+1x35+TT35 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| P15AI050 | m. | C.aisl.l.halóg.RZ1-k 0,6/1kV 1x35mm2 Cu (material) | 3 | 4.5400812034597 | 13.62 |
| O01OB200 | h | Oficial 1ª electricidad | 0.28 | 18.5 | 5.18 |
| P01DW090 | ud | Pequeño material | 1 | 0.7100126992195 | 0.71 |
| %0300 | % | Medios auxiliares | 3 % | 19.51 | 0.59 |
|  |  | Total |  |  | 20.1 |

Relación comercial: ADMON: Conselleria, 19.54, Alicante, 19.99, Andalucía, 20.26, Aragón, 20.62, Asturias, 21.29, Baleares, 19.94, Canarias, 19.71, Cantabria, 20.07, Castellón, 20.15, Castilla - La Manc, 19.62, Castilla y León, 20.08, Cataluña, 20.94, Comunitat Valencia, 20.11, Extremadura, 19.61, Galicia, 20.01, Madrid (Comunidad, 21.22, Murcia (Región), Navarra (Comunidad, 20.95, País Vasco, 21.58, Rioja, La, 20.53, Valencia, 20.2

| Medición | Uds. | Largo | Parcial |
|---|---|---|---|
| FA.LUCER | 1 | 91 | 91.00 |
| Total |  |  | 91 |

**ADGADHGDH** m CIRCUITO 3X(1X16)+1X16+TT16 SZ1 0,6/1 KV CCA-S1B,D1,A1 (25/07/2006)
102 m × 8.97 (9.25 con costes indirectos) = 943.50
Suministro e instalacion de circuito electrico trifasico realizado con conductores unipolares de cobre con aislamiento SZ1 0,6/1 kV, resistente al fuego, de seccion 1x16 mm2 (3x(1x16)+1x16+TT16 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.032 | 18.5 | 0.59 |
| O01OB220 | h | Ayudante electricista | 0.032 | 16 | 0.51 |
| P01DW090 | ud | Pequeño material | 1 | 0.7100126992195 | 0.71 |
| P15AI030A | m. | C.aisl.l.halóg.SZ1-k 0,6/1kV 1x16mm2 Cu (material) | 5 | 1.38002468299 | 6.90 |
| %0300 | % | Medios auxiliares | 3 % | 8.71 | 0.26 |
|  |  | Total |  |  | 8.97 |

Relación comercial: ADMON: Conselleria, 8.82, Alicante, 8.91, Andalucía, 8.97, Aragón, 9.04, Asturias, 9.18, Baleares, Canarias, 8.86, Cantabria, 8.93, Castellón, 8.96, Castilla - La Manc, 8.84, Castilla y León, Cataluña, 9.12, Comunitat Valencia, 8.94, Extremadura, Galicia, 8.92, Madrid (Comunidad, 9.17, Murcia (Región), Navarra (Comunidad, País Vasco, 9.25, Rioja, La, 9.02, Valencia, 8.95

| Medición | Uds. | Largo | Parcial |
|---|---|---|---|
| CS.EXT.S-1 | 1 | 102 | 102.00 |
| Total |  |  | 102 |

**SDHSDGHSDFGH** m. CIRCUITO 3X(1X35)+1X35+TT35 SZ1 0,6/1 KV CCA-S1B,D1,A1 (25/07/2006)
120 m. × 27.57 (28.42 con costes indirectos) = 3410.40
Suministro e instalacion de circuito electrico trifasico realizado con conductores unipolares de cobre con aislamiento SZ1 0,6/1 kV, resistente al fuego, de seccion 1x35 mm2 (3x(1x35)+1x35+TT35 mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.16 | 18.5 | 2.96 |
| P07LCCW2S | m. | Cond.aisla. SZ1 0,6-1kV 1x35 mm2 Cu (material) | 5 | 4.6200826343577 | 23.10 |
| P01DW090 | ud | Pequeño material | 1 | 0.7100126992195 | 0.71 |
| %0300 | % | Medios auxiliares | 3 % | 26.77 | 0.80 |
|  |  | Total |  |  | 27.57 |

Relación comercial: ADMON: Conselleria, 27.26, Alicante, 27.51, Andalucía, 27.67, Aragón, 27.87, Asturias, 28.25, Baleares, 27.49, Canarias, 27.36, Cantabria, 27.55, Castellón, 27.6, Castilla - La Manc, 27.3, Castilla y León, 27.56, Cataluña, 28.06, Comunitat Valencia, 27.58, Extremadura, Galicia, 27.53, Madrid (Comunidad, 28.21, Murcia (Región), Navarra (Comunidad, 28.07, País Vasco, 28.42, Rioja, La, 27.82, Valencia, 27.62

| Medición | Uds. | Largo | Parcial |
|---|---|---|---|
| CS.EXT.S-2 | 1 | 120 | 120.00 |
| Total |  |  | 120 |

**SADGASGASDFG** m CIRCUITO 3X(1X240)+1X240+TT120 RZ1 0,6/1KV CCA-S1B,D1,A1 (25/07/2006)
212 m × 84.51 (87.11 con costes indirectos) = 18467.32
Suministro e instalacion de circuito electrico trifasico realizado con conductores unipolares de cobre con aislamiento RZ1 0,6/1 kV de seccion 1x240 mm2 ((3x(1x240)+1x240+TT120) mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.959 | 18.5 | 17.74 |
| O01OB220 | h | Ayudante electricista | 0.24 | 16 | 3.84 |
| P15AI120 | m. | C.aisl.l.halóg.RZ1-k 0,6/1kV 1x240mm2 Cu (material) | 4 | 14.940267220196 | 59.76 |
| P01DW090 | ud | Pequeño material | 1 | 0.7100126992195 | 0.71 |
| %0300 | % | Medios auxiliares | 3 % | 82.05 | 2.46 |
|  |  | Total |  |  | 84.51 |

Relación comercial: ADMON: Conselleria, 81.92, Alicante, 83.79, Andalucía, 84.89, Aragón, 86.4, Asturias, 89.12, Baleares, 83.61, Canarias, 82.66, Cantabria, 84.09, Castellón, 84.55, Castilla - La Manc, 82.26, Castilla y León, 84.15, Cataluña, 87.69, Comunitat Valencia, 84.28, Extremadura, 82.22, Galicia, 83.9, Madrid (Comunidad, 88.84, Murcia (Región), 83.8, Navarra (Comunidad, 87.75, País Vasco, 90.33, Rioja, La, 86.01, Valencia, 84.63

| Medición | Uds. | Largo | Parcial |
|---|---|---|---|
| CS.GEOT.S-1 | 2 | 106 | 212.00 |
| Total |  |  | 212 |

**SADGDGFDAG** m CIRCUITO 3X(1X150)+1X150+TT150 RZ1 0,6/1 KV CCA-S1B,D1,A1 (25/07/2006)
44 m × 89.5 (92.26 con costes indirectos) = 4059.44
Suministro e instalacion de circuito electrico trifasico realizado con conductores unipolares de cobre con aislamiento RZ1 0,6/1 kV de seccion 1x150 mm2 ((3x(1x150)+1x150+TT150) mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.799 | 18.5 | 14.78 |
| P15AI100 | m. | C.aisl.l.halóg.RZ1-k 0,6/1kV 1x150mm2 Cu (material) | 5 | 14.280255415287 | 71.40 |
| P01DW090 | ud | Pequeño material | 1 | 0.7100126992195 | 0.71 |
| %0300 | % | Medios auxiliares | 3 % | 86.89 | 2.61 |
|  |  | Total |  |  | 89.5 |

Relación comercial: ADMON: Conselleria, 87.92, Alicante, 89.21, Andalucía, 89.96, Aragón, 91, Asturias, 92.9, Baleares, 89.08, Canarias, 88.41, Cantabria, 89.4, Castellón, 89.65, Castilla - La Manc, 88.14, Castilla y León, 89.44, Cataluña, 91.91, Comunitat Valencia, 89.54, Extremadura, 88.11, Galicia, 89.27, Madrid (Comunidad, 92.7, Murcia (Región), 89.2, Navarra (Comunidad, 91.94, País Vasco, 93.74, Rioja, La, 90.73, Valencia, 89.78

| Medición | Uds. | Largo | Parcial |
|---|---|---|---|
| CS GEOT.S-2 | 2 | 22 | 44.00 |
| Total |  |  | 44 |

**JDJDJDFJDJ** m. CIRCUITO 3X(1X95)+1X95+TT95 SZ1 0,6/1 KV CCA-S1B,D1,A1 (25/07/2006)
20 m. × 66.81 (68.87 con costes indirectos) = 1377.40
Suministro e instalacion de circuito electrico trifasico realizado con conductores unipolares de cobre con aislamiento SZ1 0,6/1 kV de seccion 1x95 mm2 ((3x(1x95)+1x95+TT 95) mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.2 | 18.5 | 3.70 |
| ASDGASGASDG | m. | Cond.aisla. RZ1 0,6-1kV 50 mm2 Cu (material) | 5 | 12.090216244456 | 60.45 |
| P01DW090 | ud | Pequeño material | 1 | 0.7100126992195 | 0.71 |
| %0300 | % | Medios auxiliares | 3 % | 64.86 | 1.95 |
|  |  | Total |  |  | 66.81 |

Relación comercial: ADMON: Conselleria, 66.42, Alicante, 66.73, Andalucía, 66.92, Aragón, 67.19, Asturias, 67.66, Baleares, 66.7, Canarias, 66.54, Cantabria, 66.78, Castellón, 66.85, Castilla - La Manc, 66.47, Castilla y León, 66.8, Cataluña, 67.42, Comunitat Valencia, 66.82, Extremadura, 66.46, Galicia, 66.74, Madrid (Comunidad, 67.61, Murcia (Región), Navarra (Comunidad, País Vasco, 67.87, Rioja, La, 67.12, Valencia, 66.88

| Medición | Uds. | Largo | Parcial |
|---|---|---|---|
| L_GRUPO | 1 | 20 | 20.00 |
| Total |  |  | 20 |

**ADSFASDGFASDG** m CIRCUITO 3X(1X185)+1X185+TT185 RZ1 0,6/1 KV CCA-S1B,D1,A1 (25/07/2006)
30 m × 102.32 (105.47 con costes indirectos) = 3164.10
Suministro e instalacion de circuito electrico trifasico realizado con conductores unipolares de cobre con aislamiento RZ1 0,6/1 kV de seccion 1x185 mm2 ((3x(1x185)+1x185+TT185) mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.799 | 18.5 | 14.78 |
| P15AI110 | m. | C.aisl.l.halóg.RZ1-k 0,6/1kV 1x185mm2 Cu (material) | 5 | 16.770299951987 | 83.85 |
| P01DW090 | ud | Pequeño material | 1 | 0.7100126992195 | 0.71 |
| %0300 | % | Medios auxiliares | 3 % | 99.34 | 2.98 |
|  |  | Total |  |  | 102.32 |

Relación comercial: ADMON: Conselleria, 100.74, Alicante, 102.03, Andalucía, 102.78, Aragón, 103.82, Asturias, 105.72, Baleares, 101.9, Canarias, 101.24, Cantabria, 102.23, Castellón, 102.48, Castilla - La Manc, 100.96, Castilla y León, 102.27, Cataluña, 104.73, Comunitat Valencia, 102.36, Extremadura, 100.93, Galicia, 102.09, Madrid (Comunidad, 105.53, Murcia (Región), 102.02, Navarra (Comunidad, 104.76, País Vasco, 106.57, Rioja, La, 103.56, Valencia, 102.6

| Medición | Uds. | Largo | Parcial |
|---|---|---|---|
| L_KVAR | 3 | 10 | 30.00 |
| Total |  |  | 30 |

**AGADFHGDAFH** m. CIRCUITO 3X(1X240)+TT240 RZ1 0,6/1KV AL CCA-S1B,D1,A1 (25/07/2006)
280 m. × 33.77 (34.81 con costes indirectos) = 9746.80
Suministro e instalacion de circuito electrico trifasico realizado con conductores unipolares de aluminio con aislamiento RZ1 0,6/1 kV de seccion 1x240 mm2 ((3x(1x240)+1x240+TT240) mm2) marcado CPR CCA-S1B, D1, A1. Las fases, neutro y conductor de proteccion debidamente identificados (negro o marron, azul claro y bicolor amarillo-verde, respectivamente). Incluso transporte, montaje, conexionado, parte proporcional de accesorios, cajas de registro, regletas de conexion, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.08 | 18.5 | 1.48 |
| O01OB210 | h | Oficial 2ª electricidad | 0.08 | 17.5 | 1.40 |
| P01DW090 | ud | Pequeño material | 1 | 0.7100126992195 | 0.71 |
| <FDFS<FS | m | Cond.aisla. RV 0,6-1kV 240 mm2 Al (material) | 4 | 7.3001305694397 | 29.20 |
| %0300 | % | Medios auxiliares | 3 % | 32.79 | 0.98 |
|  |  | Total |  |  | 33.77 |

Relación comercial: ADMON: Conselleria, 33.54, Alicante, 33.79, Andalucía, 33.94, Aragón, 34.17, Asturias, 34.54, Baleares, 33.77, Canarias, 33.63, Cantabria, 33.84, Castellón, 33.88, Castilla - La Manc, 33.59, Castilla y León, 33.86, Cataluña, 34.33, Comunitat Valencia, Extremadura, 33.57, Galicia, 33.81, Madrid (Comunidad, 34.5, Murcia (Región), Navarra (Comunidad, 34.35, País Vasco, 34.7, Rioja, La, 34.1, Valencia, 33.92

| Medición | Uds. | Largo | Parcial |
|---|---|---|---|
| L_CGBT(G) | 4 | 35 | 140.00 |
| L_CGBT(G) | 4 | 35 | 140.00 |
| Subtotal |  |  | 280.00 |
| Total |  |  | 280 |

#### 13.07 EMERGENCIAS E ILUMINACION (25/07/2006)
Importe: 311579.44
Con objeto de alcanzar 1 Punto en el Requisito CONT 1 del esquema Nueva Construcción del certificado medioambiental BREEAM ES, todas las luminarias externas cumplirán con los límites establecidos en la ITC EA 03 y estarán programadas para su apagado automático entre las 23:00 y las 6:00.
Con objeto de alcanzar 1 Punto en el Requisito ENE 3 del esquema Nueva Construcción del certificado medioambiental BREEAM ES, todas las luminarias externas deberán alcanzar los valores de eficacia que establece BREEAM en función de su ubicación e IRC.
Relación comercial: ADMON: Conselleria, 309859.86, Alicante, 310948.57, Andalucía, 311613.95, Aragón, 312505.48, Asturias, 314092.57, Baleares, 310883.74, Canarias, 310305.11, Cantabria, 311153.11, Castellón, 311498.18, Castilla - La Manc, 310065.6, Castilla y León, 311180.95, Cataluña, 313275.38, Comunitat Valencia, 311276.03, Extremadura, 310060.59, Galicia, 311053.84, Madrid (Comunidad, 313924.69, Murcia (Región), 310983.48, Navarra (Comunidad, 313301.04, País Vasco, 314814.48, Rioja, La, 312273.09, Valencia, 311467.25

##### 13.07.01 EMERGENCIAS (25/07/2006)
Importe: 25108.16
Con objeto de alcanzar 1 Punto en el Requisito CONT 1 del esquema Nueva Construcción del certificado medioambiental BREEAM ES, todas las luminarias externas cumplirán con los límites establecidos en la ITC EA 03 y estarán programadas para su apagado automático entre las 23:00 y las 6:00.
Con objeto de alcanzar 1 Punto en el Requisito ENE 3 del esquema Nueva Construcción del certificado medioambiental BREEAM ES, todas las luminarias externas deberán alcanzar los valores de eficacia que establece BREEAM en función de su ubicación e IRC.
Relación comercial: ADMON: Conselleria, 24861.81, Alicante, 25064.69, Andalucía, 25182.18, Aragón, 25345.66, Asturias, 25638.76, Baleares, 25041.92, Canarias, 24939.62, Cantabria, 25091.73, Castellón, 25130.9, Castilla - La Manc, 24895.92, Castilla y León, 25099.31, Cataluña, 25487.16, Comunitat Valencia, 25115.74, Extremadura, 24892.13, Galicia, 25072.27, Madrid (Comunidad, 25607.17, Murcia (Región), 25060.9, Navarra (Comunidad, 25490.95, País Vasco, 25771.41, Rioja, La, 25303.46, Valencia, 25149.85

**DFHFDGHFH** ud EMERGENCIA F-80L (25/07/2006)
127 ud × 48.88 (50.39 con costes indirectos) = 6399.53
Suministro e instalación Emergencia Extraplana F-80L marca NORMALUX o equivalente. Lúmenes: 90 lm. Autonomía (h): 1 h. Modo de funcionamiento: No permanente. Tipo de instalación: Superficie. Fuente de Luz: Led. Batería de: Ni-Cd 3,6V/750mAh. IP: 44. IK: 04. Versión: Estándar. Acabado: Blanco. Carcasa de: Policarbonato. Voltaje: 230V 50/60Hz. Dimensiones (mm): 325 x 134 x 34 mm.
Manufacturado según la normativa UNE 60598-2-22.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.32 | 18.5 | 5.92 |
| P01DW090NNN | ud | Pequeño material (material) | 1.5 | 0.0700012520357 | 0.11 |
| %0300 | % | Medios auxiliares | 3 % | 6.03 | 0.18 |
| GDFGDFGDFG | ud | F-80 (material) | 1 | 42.670763205204 | 42.67 |
|  |  | Total |  |  | 48.88 |

Relación comercial: ADMON: Conselleria, 48.25, Alicante, 48.77, Andalucía, 49.07, Aragón, 49.49, Asturias, 50.24, Baleares, 48.71, Canarias, 48.45, Cantabria, 48.84, Castellón, 48.94, Castilla - La Manc, 48.34, Castilla y León, 48.86, Cataluña, 49.85, Comunitat Valencia, 48.9, Extremadura, 48.33, Galicia, 48.79, Madrid (Comunidad, 50.16, Murcia (Región), 48.76, Navarra (Comunidad, 49.86, País Vasco, 50.58, Rioja, La, 49.38, Valencia, 48.99

| Medición | Uds. | Parcial |
|---|---|---|
| CONSERVATORIO | 66 | 66.00 |
| AUDITORIO | 61 | 61.00 |
| Subtotal |  | 127.00 |
| Total |  | 127 |

**DFGDAGHADFH** ud EMERGENCIA F-300L (25/07/2006)
198 ud × 75.35 (77.67 con costes indirectos) = 15378.66
Suministro e instalación Emergencia Extraplana F-300L marca NORMALUX o equivalente. Lúmenes: 350 lm. Autonomía (h): 1 h. Modo de funcionamiento: No permanente. Tipo de instalación: Superficie. Fuente de Luz: Led. Batería de: Ni-Cd 7,2V/750mAh. IP: 44. IK: 04. Versión: Estándar. Acabado: Blanco. Carcasa de: Policarbonato.
Voltaje: 230V 50/60Hz. Dimensiones (mm): 325 x 134 x 34 mm. Manufacturado según la normativa UNE 60598-2-22.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.32 | 18.5 | 5.92 |
| P01DW090NNN | ud | Pequeño material | 1.5 | 0.0700012520357 | 0.11 |
| %0300 | % | Medios auxiliares | 3 % | 6.03 | 0.18 |
| DSFDFHDH | ud | F-300L (material) | 1 | 69.14123665357 | 69.14 |
|  |  | Total |  |  | 75.35 |

Relación comercial: ADMON: Conselleria, 74.72, Alicante, 75.24, Andalucía, 75.54, Aragón, 75.96, Asturias, 76.71, Baleares, 75.18, Canarias, 74.92, Cantabria, 75.31, Castellón, 75.41, Castilla - La Manc, 74.81, Castilla y León, 75.33, Cataluña, 76.32, Comunitat Valencia, 75.37, Extremadura, 74.8, Galicia, 75.26, Madrid (Comunidad, 76.63, Murcia (Región), 75.23, Navarra (Comunidad, 76.33, País Vasco, 77.05, Rioja, La, 75.85, Valencia, 75.46

| Medición | Uds. | Parcial |
|---|---|---|
| CONSERVATORIO | 157 | 157.00 |
| AUDITORIO | 41 | 41.00 |
| Subtotal |  | 198.00 |
| Total |  | 198 |

**DFGDHDGHH** ud EMERGENCIA G-300L (25/07/2006)
51 ud × 39.18 (40.39 con costes indirectos) = 2059.89
Suministro e instalación Emergencia G-300L, marca Normalux o equivalente. Lúmenes: 325 lm. Autonomía (h): 1 h. Modo de funcionamiento: No permanente. Tipo de instalación: Superficie. Fuente de Luz: Led. Batería de: Ni-Cd 4,8V/750mAh. IP: 44. IK: 07.
Versión: Estándar. Acabado: Blanco. Carcasa de: PC+ABS Autoextinguible. Voltaje: 230V 50/60Hz. Dimensiones (mm): 252 x 100 x 40 mm. Manufacturado según la normativa UNE 60598-2-22.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.32 | 18.5 | 5.92 |
| P01DW090NNN | ud | Pequeño material | 1.5 | 0.0700012520357 | 0.11 |
| %0300 | % | Medios auxiliares | 3 % | 6.03 | 0.18 |
| DFGGDHSH | ud | G-300L (material) | 1 | 32.970589708825 | 32.97 |
|  |  | Total |  |  | 39.18 |

Relación comercial: ADMON: Conselleria, 38.55, Alicante, 39.07, Andalucía, 39.37, Aragón, 39.79, Asturias, 40.54, Baleares, 39.01, Canarias, 38.75, Cantabria, 39.14, Castellón, 39.24, Castilla - La Manc, 38.64, Castilla y León, 39.16, Cataluña, 40.15, Comunitat Valencia, 39.2, Extremadura, 38.63, Galicia, 39.09, Madrid (Comunidad, 40.46, Murcia (Región), 39.06, Navarra (Comunidad, 40.16, País Vasco, 40.88, Rioja, La, 39.68, Valencia, 39.29

| Medición | Uds. | Parcial |
|---|---|---|
| CONSERVATORIO | 51 | 51.00 |
| Total |  | 51 |

**SHSRGHRGJH** ud EMERGENCIA DO-3000L (25/07/2006)
3 ud × 410.71 (423.36 con costes indirectos) = 1270.08
Suministro e instalación Emergencia DOPPLO DO-3000L, marca Normalux o equivalente. Lúmenes: 3500 lm. Autonomía (h): 1 h. Modo de funcionamiento: No permanente. Tipo de instalación: Superficie. Fuente de Luz: Led. Batería de: Pb 12V/9Ah. IP: 65. IK: 07. Versión: Estándar. Acabado: Gris. Carcasa de: Policarbonato. Voltaje: 230V 50/60Hz. Dimensiones (mm): 370 x 243 x 191 mm.
Manufacturado según la normativa UNE 60598-2-22.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.32 | 18.5 | 5.92 |
| P01DW090NNN | ud | Pequeño material | 1.5 | 0.0700012520357 | 0.11 |
| %0300 | % | Medios auxiliares | 3 % | 6.03 | 0.18 |
| DFGJFGJHRT | ud | DOPPLO DO-3000L (material) | 1 | 404.49723479899 | 404.50 |
|  |  | Total |  |  | 410.71 |

Relación comercial: ADMON: Conselleria, 410.08, Alicante, 410.6, Andalucía, 410.9, Aragón, 411.32, Asturias, 412.07, Baleares, 410.54, Canarias, 410.28, Cantabria, 410.67, Castellón, 410.77, Castilla - La Manc, 410.17, Castilla y León, 410.69, Cataluña, 411.68, Comunitat Valencia, 410.73, Extremadura, 410.16, Galicia, 410.62, Madrid (Comunidad, 411.99, Murcia (Región), 410.59, Navarra (Comunidad, 411.69, País Vasco, 412.41, Rioja, La, 411.21, Valencia, 410.82

| Medición | Uds. | Parcial |
|---|---|---|
| AUDITORIO | 3 | 3.00 |
| Total |  | 3 |

##### 13.07.02 ILUMINACION (18/11/2020)
Importe: 258690.73
Con objeto de alcanzar 1 Punto en el Requisito CONT 1 del esquema Nueva Construcción del certificado medioambiental BREEAM ES, todas las luminarias externas cumplirán con los límites establecidos en la ITC EA 03 y estarán programadas para su apagado automático entre las 23:00 y las 6:00.
Con objeto de alcanzar 1 Punto en el Requisito ENE 3 del esquema Nueva Construcción del certificado medioambiental BREEAM ES, todas las luminarias externas deberán alcanzar los valores de eficacia que establece BREEAM en función de su ubicación e IRC.
Relación comercial: ADMON: Conselleria, 257250.75, Alicante, 258116.84, Andalucía, 258652.48, Aragón, 259364.57, Asturias, 260629.93, Baleares, 258075.97, Canarias, 257609.79, Cantabria, 258290.14, Castellón, 258589.32, Castilla - La Manc, 257418.53, Castilla y León, 258309.98, Cataluña, 259979.04, Comunitat Valencia, 258386.95, Extremadura, 257417.31, Galicia, 258212.08, Madrid (Comunidad, 260496.58, Murcia (Región), 258154.7, Navarra (Comunidad, 260000.49, País Vasco, 261205.82, Rioja, La, 259178.65, Valencia, 258540.7

**D<F<SF<FD** ud LUMINARIA LUP WALL 70 DIR/INDIR 1000WW WFL BK (18/11/2020)
260 ud × 255.98 (263.86 con costes indirectos) = 68603.60
Suministro e instalación de Luminaria LUP WALL 70 DIR/INDIR 1000WW WFL BK marca LAMP o equivalente. Aplique para adosar a pared. Modelo. LUP WALL Ø70 DIR/INDIR 1000 WW WFL BK (LW170DI10WF30NB). de la marca LAMP o equivalente. Cuerpo fabricado en extrusión de aluminio, pintado en color negro. Modelo para LED COB. Con temperatura de color blanco cálido y equipo electrónico incorporado. Reflector directo-indirecto Wide Flood de aluminio de alta pureza. Con un grado de protección IP65, IK06. Clase de aislamiento I .
Caracteristicas tecnicas
K: 3000
Flujo de salida: 967 lm
Plum: 10.1W
IRC: 80
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| DG<SDGSG |  | LUP WALL o equivalente (material) | 1 | 247.92443435281 | 247.92 |
| %0050 | % | Medios auxiliares | 0.5 % | 253.44 | 1.27 |
| %PM01 | % | Pequeño material | 0.5 % | 254.71 | 1.27 |
|  |  | Total |  |  | 255.98 |

Relación comercial: ADMON: Conselleria, 255.21, Alicante, 255.67, Andalucía, 255.95, Aragón, 256.33, Asturias, 256.99, Baleares, 255.65, Canarias, 255.4, Cantabria, 255.76, Castellón, 255.92, Castilla - La Manc, 255.3, Castilla y León, 255.77, Cataluña, 256.65, Comunitat Valencia, 255.81, Extremadura, Galicia, 255.72, Madrid (Comunidad, 256.92, Murcia (Región), 255.69, Navarra (Comunidad, 256.66, País Vasco, 257.29, Rioja, La, 256.23, Valencia, 255.89

| Medición | Uds. | Parcial |
|---|---|---|
| CONSERVATORIO | 22 | 22.00 |
| AUDITORIO | 238 | 238.00 |
| Subtotal |  | 260.00 |
| Total |  | 260 |

**DSFGDFSAGASG** ud LUMINARIA FINE LED STRIP IP20 24V 7000 WW 5M (18/11/2020)
65 ud × 96.05 (99.01 con costes indirectos) = 6435.65
Suministro e instalación de Luminaria FINE LED STRIP IP20 24V 7000 WW (F1SF500LO207300). Tira flexible modelo FINE LED IP20 24V 7250LM 90W 830 5MX8 de la marca LAMP o equivalente. Modelo para LED MID-POWER, temperatura de color blanco cálido. Con un grado de protección IP20. Clase de aislamiento III. Se suministra en bobina de 5 metros y adhesivo 3M en la zona posterior. Estas tiras permiten el corte modular.
Caracteristicas tecnicas
Potencia:
93W
Temperatura de color:
3000K
Flujo de salida:
7000
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| SDFDFGSDG |  | FINE LED STRIP IP20 o equivalente (material) | 1 | 89.571602069138 | 89.57 |
| %0050 | % | Medios auxiliares | 0.5 % | 95.09 | 0.48 |
| %PM01 | % | Pequeño material | 0.5 % | 95.57 | 0.48 |
|  |  | Total |  |  | 96.05 |

Relación comercial: ADMON: Conselleria, 95.27, Alicante, 95.73, Andalucía, 96.02, Aragón, 96.39, Asturias, 97.05, Baleares, 95.71, Canarias, 95.47, Cantabria, 95.82, Castellón, 95.99, Castilla - La Manc, 95.36, Castilla y León, 95.83, Cataluña, 96.71, Comunitat Valencia, 95.87, Extremadura, Galicia, 95.78, Madrid (Comunidad, 96.98, Murcia (Región), 95.75, Navarra (Comunidad, 96.72, País Vasco, 97.35, Rioja, La, 96.29, Valencia, 95.96

| Medición | Uds. | Parcial |
|---|---|---|
| CONSERVATORIO | 29 | 29.00 |
| AUDITORIO | 36 | 36.00 |
| Subtotal |  | 65.00 |
| Total |  | 65 |

**ZXCZDGGZDG** ud ACCESORIO FINE LED STRIP 12MM SUR PROFILE 2M (18/11/2020)
163 ud × 33.85 (34.89 con costes indirectos) = 5687.07
Suministro e instalación de Accesorio para tira flexible modelo FINE LED STRIP ACC. 12MM SUR PROFILE 2M marca LAMP o equivalente. Tipo perfil vacio. Fabricado en extrusión aluminio anodizado suministrado en 2m.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| ASGFASDFGA |  | ACCESORIO LED STRIP 12MM SUR PROFILE o equivalente (material) | 1 | 27.990500635427 | 27.99 |
| %0050 | % | Medios auxiliares | 0.5 % | 33.51 | 0.17 |
| %PM01 | % | Pequeño material | 0.5 % | 33.68 | 0.17 |
|  |  | Total |  |  | 33.85 |

Relación comercial: ADMON: Conselleria, 33.07, Alicante, 33.54, Andalucía, 33.82, Aragón, 34.19, Asturias, 34.85, Baleares, 33.52, Canarias, 33.27, Cantabria, 33.63, Castellón, 33.79, Castilla - La Manc, 33.17, Castilla y León, 33.64, Cataluña, 34.51, Comunitat Valencia, 33.68, Extremadura, Galicia, 33.59, Madrid (Comunidad, 34.78, Murcia (Región), 33.56, Navarra (Comunidad, 34.52, País Vasco, 35.16, Rioja, La, 34.09, Valencia, 33.76

| Medición | Uds. | Parcial |
|---|---|---|
| CONSERVATORIO | 73 | 73.00 |
| AUDITORIO | 90 | 90.00 |
| Subtotal |  | 163.00 |
| Total |  | 163 |

**DFGFDHFHSDG** ud ACCESORIO FINE LED STRIP 12MM OPAL DIFFUSER 2M (18/11/2020)
163 ud × 18.9 (19.48 con costes indirectos) = 3175.24
Suministro e instalación de Accesorio para tira flexible modelo FINE LED STRIP ACC. OPAL DIFFUSER 2M la marca LAMP o equivalente. Tipo difusor opal. Fabricado en extrusión de policarbonato suministrado en 2m.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| DFGDGSAD |  | DIFUSOR OPAL LED STRIP o equivalente (material) | 1 | 13.200236098165 | 13.20 |
| %0050 | % | Medios auxiliares | 0.5 % | 18.72 | 0.09 |
| %PM01 | % | Pequeño material | 0.5 % | 18.81 | 0.09 |
|  |  | Total |  |  | 18.9 |

Relación comercial: ADMON: Conselleria, 18.14, Alicante, 18.59, Andalucía, 18.87, Aragón, 19.26, Asturias, 19.92, Baleares, 18.57, Canarias, 18.33, Cantabria, 18.68, Castellón, 18.84, Castilla - La Manc, 18.23, Castilla y León, 18.69, Cataluña, 19.58, Comunitat Valencia, 18.73, Extremadura, Galicia, 18.64, Madrid (Comunidad, 19.85, Murcia (Región), 18.61, Navarra (Comunidad, 19.59, País Vasco, 20.22, Rioja, La, 19.16, Valencia, 18.81

| Medición | Uds. | Parcial |
|---|---|---|
| CONSERVATORIO | 73 | 73.00 |
| AUDITORIO | 90 | 90.00 |
| Subtotal |  | 163.00 |
| Total |  | 163 |

**GHFDGJHDFGJ** ud LUMINARIA NORDEON ETANCHE F6300 LM STD PC-O 1575 MM RC HO (18/11/2020)
316 ud × 179.24 (184.76 con costes indirectos) = 58384.16
Suministro e instalación de Luminaria Nordeon Etanche F 6300LM STD PC-O 1575mm RC HO o equivalente.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| <D<DFS<F |  | NORDEON ETANCHE 6300LM o equivalente (material) | 1 | 171.94307535746 | 171.94 |
| %0050 | % | Medios auxiliares | 0.5 % | 177.46 | 0.89 |
| %PM01 | % | Pequeño material | 0.5 % | 178.35 | 0.89 |
|  |  | Total |  |  | 179.24 |

Relación comercial: ADMON: Conselleria, 178.47, Alicante, 178.93, Andalucía, 179.21, Aragón, 179.58, Asturias, 180.25, Baleares, 178.91, Canarias, 178.66, Cantabria, 179.02, Castellón, 179.18, Castilla - La Manc, 178.56, Castilla y León, 179.03, Cataluña, 179.91, Comunitat Valencia, 179.07, Extremadura, Galicia, 178.98, Madrid (Comunidad, 180.18, Murcia (Región), 178.95, Navarra (Comunidad, 179.92, País Vasco, 180.55, Rioja, La, 179.48, Valencia, 179.15

| Medición | Uds. | Parcial |
|---|---|---|
| CONSERVATORIO | 232 | 232.00 |
| AUDITORIO | 84 | 84.00 |
| Subtotal |  | 316.00 |
| Total |  | 316 |

**<FD<FD<SDF** ud LUMINARIA FIL LED 50 G2 PRISM SUS 3000 NW WH REG. (18/11/2020)
85 ud × 187.31 (193.08 con costes indirectos) = 16411.80
Suministro e instalación de Luminaria FIL LED 50 G2 PRISM SUS 3000 NW WH marca LAMP o equivalente. Perfil fabricado en extrusión de aluminio lacado en color blanco satinado con difusor de policarbonato prismático. Modelo para LED MID-POWER, temperatura de color blanco neutro y equipo electrónico incorporado. Con un grado de protección IP42, IK07. Clase de aislamiento I.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| ZGGDZGDG |  | FIL 50 G2 OPAL o equivalente (material) | 1 | 132.75237439632 | 132.75 |
| JFGJRFJRJ | u | regulador (material) | 1 | 47.180843872077 | 47.18 |
| %0050 | % | Medios auxiliares | 0.5 % | 185.45 | 0.93 |
| %PM01 | % | Pequeño material | 0.5 % | 186.38 | 0.93 |
|  |  | Total |  |  | 187.31 |

Relación comercial: ADMON: Conselleria, 186.54, Alicante, 187, Andalucía, 187.28, Aragón, 187.65, Asturias, 188.32, Baleares, 186.98, Canarias, 186.73, Cantabria, 187.09, Castellón, 187.25, Castilla - La Manc, 186.63, Castilla y León, 187.1, Cataluña, 187.98, Comunitat Valencia, 187.14, Extremadura, Galicia, 187.05, Madrid (Comunidad, 188.25, Murcia (Región), 187.02, Navarra (Comunidad, 187.99, País Vasco, 188.62, Rioja, La, 187.55, Valencia, 187.22

| Medición | Uds. | Parcial |
|---|---|---|
| CONSERVATORIO | 85 | 85.00 |
| Total |  | 85 |

**DSGEGETGWE** ud LUMINARIA FIL LED 50 G2 PRISM SUS 4600 NW WH REG. (18/11/2020)
266 ud × 207.9 (214.3 con costes indirectos) = 57003.80
Suministro e instalación de Luminaria FIL LED 50 G2 PRISM SUS 4600 NW WH marca LAMP o equivalente. Perfil fabricado en extrusión de aluminio lacado en color blanco satinado con difusor de policarbonato prismático. Modelo para LED MID-POWER, temperatura de color blanco neutro y equipo electrónico incorporado. Con un grado de protección IP42, IK07. Clase de aislamiento I.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| DFGDHSDH |  | FIL 50 G2 OPAL o equivalente (material) | 1 | 153.14273909644 | 153.14 |
| GWERTHRTH | ud | regulador (material) | 1 | 47.180843872077 | 47.18 |
| %0050 | % | Medios auxiliares | 0.5 % | 205.84 | 1.03 |
| %PM01 | % | Pequeño material | 0.5 % | 206.87 | 1.03 |
|  |  | Total |  |  | 207.9 |

Relación comercial: ADMON: Conselleria, 207.14, Alicante, 207.59, Andalucía, 207.87, Aragón, 208.25, Asturias, 208.91, Baleares, 207.57, Canarias, 207.33, Cantabria, 207.68, Castellón, 207.84, Castilla - La Manc, 207.23, Castilla y León, 207.69, Cataluña, 208.57, Comunitat Valencia, 207.73, Extremadura, Galicia, 207.64, Madrid (Comunidad, 208.84, Murcia (Región), 207.61, Navarra (Comunidad, 208.58, País Vasco, 209.22, Rioja, La, 208.15, Valencia, 207.81

| Medición | Uds. | Parcial |
|---|---|---|
| CONSERVATORIO | 266 | 266.00 |
| Total |  | 266 |

**DAFHADFHADH** ud LUMINARIA KOMBIC 100 RD 2000 IP40 NW WFL (18/11/2020)
110 ud × 50 (51.54 con costes indirectos) = 5669.40
Suministro e instalación de Downlight empotrable redondo modelo KOMBIC 100 RD 2000 IP40 NW WFL WH/WH de la marca LAMP o equivalente. Reflector fabricado en policarbonato. Reflector interior y marco en acabado blanco, disipador de aluminio inyectado. Modelo para LED COB con temperatura de color blanco neutro y equipo electrónico incorporado. Con un grado de protección IP40. Óptica Wide Flood para un control de la distribución lumínica y deslumbramiento inferior UGR 19. Clase de aislamiento II.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| STHSRHH |  | DOWNLIGHT KOMBIC 100 RD 2000 o equivalente (material) | 1 | 43.980786636158 | 43.98 |
| %0050 | % | Medios auxiliares | 0.5 % | 49.50 | 0.25 |
| %PM01 | % | Pequeño material | 0.5 % | 49.75 | 0.25 |
|  |  | Total |  |  | 50 |

Relación comercial: ADMON: Conselleria, 49.23, Alicante, 49.69, Andalucía, 49.97, Aragón, 50.34, Asturias, 51, Baleares, 49.67, Canarias, 49.42, Cantabria, 49.78, Castellón, 49.94, Castilla - La Manc, 49.32, Castilla y León, 49.79, Cataluña, 50.66, Comunitat Valencia, 49.83, Extremadura, Galicia, 49.74, Madrid (Comunidad, 50.93, Murcia (Región), 49.71, Navarra (Comunidad, 50.67, País Vasco, 51.31, Rioja, La, 50.24, Valencia, 49.91

| Medición | Uds. | Parcial |
|---|---|---|
| CONSERVATORIO | 52 | 52.00 |
|  | 58 | 58.00 |
| Subtotal |  | 110.00 |
| Total |  | 110 |

**DFGDGADGAD** ud LUMINARIA MINI FLUT G2 6500 NW STREET GR (18/11/2020)
30 ud × 291.52 (300.5 con costes indirectos) = 9015.00
Suministro e instalación de Luminaria exterior MINI FLUT G2 6500 NW STREET GR. de LAMP o equivalente. Cuerpo fabricado en inyección de aluminio lacado en color gris texturizado y cristal templado serigrafiado. Rotula fabricada en acero inox AISI304 plegado. Baja altura del cuerpo de 60mm. Modelo para LED HI-POWER, color blanco neutro y equipo electrónico incorporado. Con óptica vial. Con un grado de protección IP66, IK06. Clase de aislamiento I. Su rotula permite giros entre 90º y -30º. "
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| XNDFHNDF |  | MINI FLUT STREET o equivalente (material) | 1 | 283.10506359019 | 283.11 |
| %0050 | % | Medios auxiliares | 0.5 % | 288.63 | 1.44 |
| %PM01 | % | Pequeño material | 0.5 % | 290.07 | 1.45 |
|  |  | Total |  |  | 291.52 |

Relación comercial: ADMON: Conselleria, 290.76, Alicante, 291.21, Andalucía, 291.49, Aragón, 291.87, Asturias, 292.54, Baleares, 291.19, Canarias, 290.95, Cantabria, 291.3, Castellón, 291.46, Castilla - La Manc, 290.85, Castilla y León, 291.31, Cataluña, 292.19, Comunitat Valencia, 291.35, Extremadura, Galicia, 291.26, Madrid (Comunidad, 292.47, Murcia (Región), 291.23, Navarra (Comunidad, 292.2, País Vasco, 292.84, Rioja, La, 291.76, Valencia, 291.43

| Medición | Uds. | Parcial |
|---|---|---|
| CONSERVATORIO | 4 | 4.00 |
| AUDITORIO | 26 | 26.00 |
| Subtotal |  | 30.00 |
| Total |  | 30 |

**AGAGAGEAGE** ud LUMINARIA MOODY G2 800 WW WFL TRIAC BK (18/11/2020)
73 ud × 43.54 (44.88 con costes indirectos) = 3276.24
Suministro e instalación de Luminaria MOODY G2 800 WW WFL TRIAC BK, de la marca LAMP o equivalente. Cuerpo fabricado en inyección de aluminio con tratamiento de cataforesis. Modelo para COB con temperatura de color blanco cálido y equipo electrónico incorporado. Reflector Wide Flood. Con grado de protección IP20. Clase de aislamiento II.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| ASGAGEAGE |  | MOODY G2 800 o equivalente (material) | 1 | 37.580672164321 | 37.58 |
| %0050 | % | Medios auxiliares | 0.5 % | 43.10 | 0.22 |
| %PM01 | % | Pequeño material | 0.5 % | 43.32 | 0.22 |
|  |  | Total |  |  | 43.54 |

Relación comercial: ADMON: Conselleria, 42.76, Alicante, 43.22, Andalucía, 43.51, Aragón, 43.88, Asturias, 44.54, Baleares, 43.2, Canarias, 42.95, Cantabria, 43.31, Castellón, 43.48, Castilla - La Manc, 42.85, Castilla y León, 43.32, Cataluña, 44.2, Comunitat Valencia, 43.36, Extremadura, Galicia, 43.27, Madrid (Comunidad, 44.47, Murcia (Región), 43.24, Navarra (Comunidad, 44.21, País Vasco, 44.84, Rioja, La, 43.78, Valencia, 43.45

| Medición | Uds. | Parcial |
|---|---|---|
| AUDITORIO | 73 | 73.00 |
| Total |  | 73 |

**HFHSHSHDSH** ud ACCESORIO MOODY G2 RFL. ROUND (18/11/2020)
73 ud × 16.07 (16.56 con costes indirectos) = 1208.88
Suministro e instalación de Accesorio MOODY G2 RFL. ROUND. Downlight empotrado redondo fijo modelo MOODY ACC. RFL. ROUND 072 FIX WH. de la marca LAMP o equivalente. Cuerpo fabricado en inyección de policarbonato lacado en acabado color blanco texturizado.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| HDHSDHSD | u | ACC. RFL. ROUND MOODY G2 800 o equivalente (material) | 1 | 10.390185837874 | 10.39 |
| %0050 | % | Medios auxiliares | 0.5 % | 15.91 | 0.08 |
| %PM01 | % | Pequeño material | 0.5 % | 15.99 | 0.08 |
|  |  | Total |  |  | 16.07 |

Relación comercial: ADMON: Conselleria, 15.31, Alicante, 15.76, Andalucía, 16.04, Aragón, 16.41, Asturias, 17.08, Baleares, 15.74, Canarias, 15.5, Cantabria, 15.85, Castellón, 16.01, Castilla - La Manc, 15.4, Castilla y León, 15.86, Cataluña, 16.73, Comunitat Valencia, 15.9, Extremadura, Galicia, 15.81, Madrid (Comunidad, 17, Murcia (Región), 15.78, Navarra (Comunidad, 16.74, País Vasco, 17.39, Rioja, La, 16.31, Valencia, 15.98

| Medición | Uds. | Parcial |
|---|---|---|
| AUDITORIO | 73 | 73.00 |
| Total |  | 73 |

**DGHFGHGH** ud PROYECTOR HANCE SUR 1000 WW FL BK (18/11/2020)
32 ud × 116.64 (120.23 con costes indirectos) = 3847.36
Suministro e instalaci?n de Proyector para superficie multidireccional modelo PROYECTOR HANCE SUR 1000 WW FL BK. de la marca LAMP o equivalente. Cuerpo fabricado en inyecci?n de aluminio pintado en color negro texturizado. Disipaci?n pasiva para una correcta gesti?n t?rmica. Modelo para LED COB, con temperatura de color blanco c?lido y equipo electr?nico incorporado. Reflector de aluminio de alta pureza Flood. Clase de aislamiento I.
Incluso transporte, montaje, p.p. de piezas especiales, accesorios y peque?o material auxiliar. Comprende todos los trabajos y materiales necesarios para dejar la unidad completa, totalmente instalada, conexionada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.16 | 18.5 | 2.96 |
| O01OB220 | h | Ayudante electricista | 0.16 | 16 | 2.56 |
| DFJHRJHDR |  | PROYECTOR HANCE SUR 1000 WW FL BK o equivalente (material) | 1 | 109.96196676926 | 109.96 |
| %0050 | % | Medios auxiliares | 0.5 % | 115.48 | 0.58 |
| %PM01 | % | Pequeño material | 0.5 % | 116.06 | 0.58 |
|  |  | Total |  |  | 116.64 |

Relación comercial: ADMON: Conselleria, 115.87, Alicante, 116.33, Andalucía, 116.61, Aragón, 116.98, Asturias, 117.65, Baleares, 116.31, Canarias, 116.06, Cantabria, 116.42, Castellón, 116.58, Castilla - La Manc, 115.96, Castilla y León, 116.43, Cataluña, 117.3, Comunitat Valencia, 116.47, Extremadura, Galicia, 116.38, Madrid (Comunidad, 117.58, Murcia (Región), 116.35, Navarra (Comunidad, 117.31, País Vasco, 117.95, Rioja, La, 116.88, Valencia, 116.55

| Medición | Uds. | Parcial |
|---|---|---|
| AUDITORIO | 32 | 32.00 |
| Total |  | 32 |

**HSFHFJHFJH** ud LUMINARIA KOMBIC 200 RD 4000 IP40 WW OPAL DA MA/WH (18/11/2020)
15 ud × 101.7 (104.83 con costes indirectos) = 1572.45
Suministro e instalación de Luminaria KOMBIC 200 RD 4000 IP40 WW OPAL DA MA/WH. Downlight empotrable redondo modelo KOMBIC 200 RD 4000 IP44 WW OPAL MA/WH de la marca LAMP o equivalente. Difusor interior fabricado en metraquilato opal especial para LED y reflector metalizado mate, disipador de aluminio inyectado y sistema de sujeción tipo TOR KIT de fácil instalación. Modelo para LED COB con temperatura de color blanco cálido y equipo electrónico incorporado. Con un grado de protección IP44. Clase de aislamiento II. Seguridad fotobiológica grupo 0.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| HXJXFJFJ | u | KOMBIC 200 RD 4000 o equivalente (material) | 1 | 95.171702231996 | 95.17 |
| %0050 | % | Medios auxiliares | 0.5 % | 100.69 | 0.50 |
| %PM01 | % | Pequeño material | 0.5 % | 101.19 | 0.51 |
|  |  | Total |  |  | 101.7 |

Relación comercial: ADMON: Conselleria, 100.93, Alicante, 101.38, Andalucía, 101.67, Aragón, 102.05, Asturias, 102.71, Baleares, 101.36, Canarias, 101.12, Cantabria, 101.48, Castellón, 101.64, Castilla - La Manc, 101.02, Castilla y León, 101.49, Cataluña, 102.37, Comunitat Valencia, 101.53, Extremadura, Galicia, 101.43, Madrid (Comunidad, 102.64, Murcia (Región), 101.4, Navarra (Comunidad, 102.38, País Vasco, 103.01, Rioja, La, 101.94, Valencia, 101.61

| Medición | Uds. | Parcial |
|---|---|---|
| AUDITORIO | 15 | 15.00 |
| Total |  | 15 |

**HSDHDSHDH** ud LUMINARIA FIL45 SUR 1120 4000 NW D/I OPAL DALI WH (18/11/2020)
11 ud × 223.67 (230.56 con costes indirectos) = 2536.16
Suministro e instalación de Luminaria FIL45 SUR 1120 4000 NW D/I OPAL DALI WH. Estructura de superficie para suspender o adosar modelo FIL45 SUR 1120 4000 NW D/I OPAL WH. de la marca LAMP o equivalente. Fabricada en extrusión de aluminio pintado en color blanco mate. De luz directa-indirecta. Con difusor de policarbonato opal. Modelo para LED MID -POWER, con temperatura de color blanco neutro y equipo electrónico incorporado. Con un grado de protección IP20, IK07. Clase de aislamiento I. Seguridad fotobiológica grupo 0.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| DFHDFHDH |  | FIL 45 SUR 1120 o equivalente (material) | 1 | 215.93386217248 | 215.93 |
| %0050 | % | Medios auxiliares | 0.5 % | 221.45 | 1.11 |
| %PM01 | % | Pequeño material | 0.5 % | 222.56 | 1.11 |
|  |  | Total |  |  | 223.67 |

Relación comercial: ADMON: Conselleria, 222.9, Alicante, 223.36, Andalucía, 223.64, Aragón, 224.01, Asturias, 224.68, Baleares, 223.34, Canarias, 223.09, Cantabria, 223.45, Castellón, 223.61, Castilla - La Manc, 222.99, Castilla y León, 223.46, Cataluña, 224.34, Comunitat Valencia, 223.5, Extremadura, Galicia, 223.41, Madrid (Comunidad, 224.61, Murcia (Región), 223.38, Navarra (Comunidad, 224.35, País Vasco, 224.98, Rioja, La, 223.91, Valencia, 223.58

| Medición | Uds. | Parcial |
|---|---|---|
| CONSERVATORIO | 11 | 11.00 |
| Total |  | 11 |

**SDGSAGAFG** ud LUMINARIA FIL45 SUR 1400 5000 NW D/I OPAL DALI WH (18/11/2020)
12 ud × 262.03 (270.1 con costes indirectos) = 3241.20
Suministro e instalación de Luminaria FIL45 SUR 1400 4000 NW D/I OPAL DALI WH. Estructura de superficie para suspender o adosar modelo FIL45 SUR 1400 5000 NW D/I OPAL WH. de la marca LAMP. Fabricada en extrusión de aluminio pintado en color blanco mate. De luz directa-indirecta. Con difusor de policarbonato opal. Modelo para LED MID -POWER, con temperatura de color blanco neutro y equipo electrónico incorporado. Con un grado de protección IP20, IK07. Clase de aislamiento I. Seguridad fotobiológica grupo 0.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| DFGFGDFG |  | FIL 45 SUR 1400 o equivalente (material) | 1 | 253.91454149129 | 253.91 |
| %0050 | % | Medios auxiliares | 0.5 % | 259.43 | 1.30 |
| %PM01 | % | Pequeño material | 0.5 % | 260.73 | 1.30 |
|  |  | Total |  |  | 262.03 |

Relación comercial: ADMON: Conselleria, 261.26, Alicante, 261.72, Andalucía, 262, Aragón, 262.38, Asturias, 263.04, Baleares, 261.7, Canarias, 261.45, Cantabria, 261.81, Castellón, 261.97, Castilla - La Manc, 261.35, Castilla y León, 261.82, Cataluña, 262.7, Comunitat Valencia, 261.86, Extremadura, Galicia, 261.77, Madrid (Comunidad, 262.97, Murcia (Región), 261.74, Navarra (Comunidad, 262.71, País Vasco, 263.34, Rioja, La, 262.28, Valencia, 261.94

| Medición | Uds. | Parcial |
|---|---|---|
| CONSERVATORIO | 12 | 12.00 |
| Total |  | 12 |

**DFGEFESHSDH** ud LUMINARIA TRAZZO 70 T7A4L4AB (18/11/2020)
16 ud × 171.16 (176.43 con costes indirectos) = 2822.88
Suministro e instalación de Luminaria Trazzo 70 marca NORMALIT o equivalente 1x26,80W 4000K 4000LM 1130 mm.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| FDJDFJDHJ | ud | LUMINARIA TRAZZO 70 o equivalente (material) | 1 | 163.94293226766 | 163.94 |
| %0050 | % | Medios auxiliares | 0.5 % | 169.46 | 0.85 |
| %PM01 | % | Pequeño material | 0.5 % | 170.31 | 0.85 |
|  |  | Total |  |  | 171.16 |

Relación comercial: ADMON: Conselleria, 170.39, Alicante, 170.85, Andalucía, 171.13, Aragón, 171.5, Asturias, 172.17, Baleares, 170.83, Canarias, 170.58, Cantabria, 170.94, Castellón, 171.1, Castilla - La Manc, 170.48, Castilla y León, 170.95, Cataluña, 171.83, Comunitat Valencia, 170.99, Extremadura, Galicia, 170.9, Madrid (Comunidad, 172.1, Murcia (Región), 170.87, Navarra (Comunidad, 171.84, País Vasco, 172.47, Rioja, La, 171.4, Valencia, 171.07

| Medición | Uds. | Parcial |
|---|---|---|
| CONSERVATORIO | 16 | 16.00 |
| Total |  | 16 |

**FGHFGHRHSRH** ud LUMINARIA LINEA BALIZAMIENTO 5M (18/11/2020)
12 ud × 175.2 (180.6 con costes indirectos) = 2167.20
Suministro e instalación de Luminaria Balizamiento marca NORMALIT o equivalente. SUministrada en bobinas de 5m, resistente a pisadas y estancas.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| KULFVUJFV | ud | LUMINARIA BALIZAMIENTO (material) | 1 | 167.94300381256 | 167.94 |
| %0050 | % | Medios auxiliares | 0.5 % | 173.46 | 0.87 |
| %PM01 | % | Pequeño material | 0.5 % | 174.33 | 0.87 |
|  |  | Total |  |  | 175.2 |

Relación comercial: ADMON: Conselleria, 174.43, Alicante, 174.89, Andalucía, 175.17, Aragón, 175.54, Asturias, 176.21, Baleares, 174.87, Canarias, 174.62, Cantabria, 174.98, Castellón, 175.14, Castilla - La Manc, 174.52, Castilla y León, 174.99, Cataluña, 175.87, Comunitat Valencia, 175.03, Extremadura, Galicia, 174.94, Madrid (Comunidad, 176.14, Murcia (Región), 174.91, Navarra (Comunidad, 175.88, País Vasco, 176.51, Rioja, La, 175.44, Valencia, 175.11

| Medición | Uds. | Parcial |
|---|---|---|
| AUDITORIO | 12 | 12.00 |
| Total |  | 12 |

**DDHSHDSGHSD** ud REGULADOR LUMINOSIDAD (18/11/2020)
61 ud × 35.05 (36.13 con costes indirectos) = 2203.93
Suministro e isntalacion de Regulador de intensidad desarrollado especialmente para lámparas LED
• Sólo 12mm de espesor que permite su uso en cajas de mecanismo o registro.
• Selector LED 1-LED2 para su utilización con lámparas LED a 230V o a 12V.
• Protegido contra sobrecargas y cortocircuitos.
• Protección térmica que disminuirá la intensidad de la luz en caso de sobrecalentamiento.
• Se acciona mediante pulsadores, pudiendo conectar tantos como se desee.
• Válido para pulsadores luminosos (máximo 3)
• Incorpora un selector que permite su uso con o sin memoria.
• El potenciómetro permite seleccionar el nivel mínimo de regulación, evitando los parpadeos cuando ajustemos el nivel de iluminación mínimo.
• Protección térmica, contra sobrecargas y cortocircuitos.
• Mayor seguridad
• Válido para pulsadores luminosos
• Sólo 12 mm de espesor.
• Apto para su instalación detrás del pulsador en la misma caja.
• Normas armonizadas: UNE-EN 60669-2-1
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.4 | 18.5 | 7.40 |
| W87TGY87 | UD | regu luminosidad (material) | 1 | 27.310488472794 | 27.31 |
| %0050 | % | Medios auxiliares | 0.5 % | 34.71 | 0.17 |
| %PM01 | % | Pequeño material | 0.5 % | 34.88 | 0.17 |
|  |  | Total |  |  | 35.05 |

Relación comercial: ADMON: Conselleria, 34.28, Alicante, 34.91, Andalucía, 35.28, Aragón, 35.8, Asturias, 36.72, Baleares, 34.84, Canarias, 34.52, Cantabria, 35, Castellón, 35.13, Castilla - La Manc, 34.39, Castilla y León, 35.03, Cataluña, 36.24, Comunitat Valencia, 35.07, Extremadura, 34.37, Galicia, 34.94, Madrid (Comunidad, 36.63, Murcia (Región), Navarra (Comunidad, 36.26, País Vasco, 37.13, Rioja, La, 35.67, Valencia, 35.2

| Medición | Uds. | Parcial |
|---|---|---|
|  | 33 | 33.00 |
|  | 28 | 28.00 |
| Subtotal |  | 61.00 |
| Total |  | 61 |

**SDESHHRTH** ud LUMINARIA KOMBIC 100 RD 2000 IP40 NW WFL REG. (18/11/2020)
39 ud × 75.85 (78.19 con costes indirectos) = 3049.41
Suministro e instalación de Downlight empotrable redondo modelo KOMBIC 100 RD 2000 IP40 NW WFL WH/WH de la marca LAMP o equivalente. Reflector fabricado en policarbonato. Reflector interior y marco en acabado blanco, disipador de aluminio inyectado. Modelo para LED COB con temperatura de color blanco neutro y equipo electrónico incorporado. Con un grado de protección IP40. Óptica Wide Flood para un control de la distribución lumínica y deslumbramiento inferior UGR 19. Clase de aislamiento II.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| STHSRHH |  | DOWNLIGHT KOMBIC 100 RD 2000 o equivalente | 1 | 43.980786636158 | 43.98 |
| FEWRGWEG | ud | REGULADOR (material) | 1 | 25.590457708488 | 25.59 |
| %0050 | % | Medios auxiliares | 0.5 % | 75.09 | 0.38 |
| %PM01 | % | Pequeño material | 0.5 % | 75.47 | 0.38 |
|  |  | Total |  |  | 75.85 |

Relación comercial: ADMON: Conselleria, 75.07, Alicante, 75.53, Andalucía, 75.82, Aragón, 76.19, Asturias, 76.85, Baleares, 75.51, Canarias, 75.26, Cantabria, 75.62, Castellón, 75.79, Castilla - La Manc, 75.16, Castilla y León, 75.63, Cataluña, 76.51, Comunitat Valencia, 75.67, Extremadura, Galicia, 75.58, Madrid (Comunidad, 76.78, Murcia (Región), 75.55, Navarra (Comunidad, 76.52, País Vasco, 77.15, Rioja, La, 76.09, Valencia, 75.76

| Medición | Uds. | Parcial |
|---|---|---|
| CONSERVATORIO | 39 | 39.00 |
| Total |  | 39 |

**SDESHHRTHW** ud LUMINARIA MINI SHOT (18/11/2020)
22 ud × 104.92 (108.15 con costes indirectos) = 2379.30
Suministro e instalación de Proyector de exterior modelo MINI SHOT G2 1500 NW MFL ANT. de la marca LAMP. Fabricado en inyección de aluminio lacado color antracita texturizado con tratamiento de cataforesis y cristal templado, tornillos de acero inoxidable y juntas de silicona. Modelo para LED HI-POWER, con temperatura de color blanco neutro y equipo electrónico incorporado. Con ópticas Medium Flood. Con grado de protección IP65, IK06. Clase de aislamiento II.
Incluso transporte, montaje, p.p. de piezas especiales, accesorios y pequeño material auxiliar. Comprende todos los trabajos y materiales necesarios para dejar la unidad completa, totalmente instalada, conexionada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| O01OB220 | h | Ayudante electricista | 0.16 | 16 | 2.56 |
| 25Y35G4EG |  | mini shot o equivalente (material) | 1 | 98.361759289053 | 98.36 |
| %0050 | % | Medios auxiliares | 0.5 % | 103.88 | 0.52 |
| %PM01 | % | Pequeño material | 0.5 % | 104.40 | 0.52 |
|  |  | Total |  |  | 104.92 |

Relación comercial: ADMON: Conselleria, 104.16, Alicante, 104.61, Andalucía, 104.89, Aragón, 105.26, Asturias, 105.93, Baleares, 104.59, Canarias, 104.35, Cantabria, 104.7, Castellón, 104.86, Castilla - La Manc, 104.25, Castilla y León, 104.71, Cataluña, 105.59, Comunitat Valencia, 104.75, Extremadura, Galicia, 104.66, Madrid (Comunidad, 105.86, Murcia (Región), 104.63, Navarra (Comunidad, 105.6, País Vasco, 106.24, Rioja, La, 105.16, Valencia, 104.83

| Medición | Uds. | Parcial |
|---|---|---|
|  | 11 | 11.00 |
|  | 11 | 11.00 |
| Subtotal |  | 22.00 |
| Total |  | 22 |

##### JHBHUJBJU ALUMBRADO DECORATIVO (18/11/2020)
Importe: 27780.55
Con objeto de alcanzar 1 Punto en el Requisito CONT 1 del esquema Nueva Construcción del certificado medioambiental BREEAM ES, todas las luminarias externas cumplirán con los límites establecidos en la ITC EA 03 y estarán programadas para su apagado automático entre las 23:00 y las 6:00.
Con objeto de alcanzar 1 Punto en el Requisito ENE 3 del esquema Nueva Construcción del certificado medioambiental BREEAM ES, todas las luminarias externas deberán alcanzar los valores de eficacia que establece BREEAM en función de su ubicación e IRC.
Relación comercial: ADMON: Conselleria, 27747.3, Alicante, 27767.04, Andalucía, 27779.29, Aragón, 27795.25, Asturias, 27823.88, Baleares, 27765.85, Canarias, 27755.7, Cantabria, 27771.24, Castellón, 27777.96, Castilla - La Manc, 27751.15, Castilla y León, 27771.66, Cataluña, 27809.18, Comunitat Valencia, 27773.34, Extremadura, Galicia, 27769.49, Madrid (Comunidad, 27820.94, Murcia (Región), 27767.88, Navarra (Comunidad, 27809.6, País Vasco, 27837.25, Rioja, La, 27790.98, Valencia, 27776.7

**CGFJFJF132** ud UPLIGHT DE EXTERIOR GAP G2 1400 WW WFL INOX (18/11/2020)
35 ud × 310.82 (320.39 con costes indirectos) = 11213.65
Suministro e instalaci?n delumbrado UPLIGHT DE EXTERIOR GAP G2 1400 WW WFL INOX o equivalente
Incluso transporte, montaje, p.p. de piezas especiales, accesorios y peque?o material auxiliar. Comprende todos los trabajos y materiales necesarios para dejar la unidad completa, totalmente instalada, conexionada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.16 | 18.5 | 2.96 |
| O01OB220 | h | Ayudante electricista | 0.16 | 16 | 2.56 |
| PDFBDXBD |  | Uplight o equivalente (material) | 1 | 302.20540521708 | 302.21 |
| %0050 | % | Medios auxiliares | 0.5 % | 307.73 | 1.54 |
| %PM01 | % | Pequeño material | 0.5 % | 309.27 | 1.55 |
|  |  | Total |  |  | 310.82 |

Relación comercial: ADMON: Conselleria, 310.05, Alicante, 310.51, Andalucía, 310.79, Aragón, 311.16, Asturias, 311.82, Baleares, 310.48, Canarias, 310.24, Cantabria, 310.6, Castellón, 310.76, Castilla - La Manc, 310.14, Castilla y León, 310.61, Cataluña, 311.48, Comunitat Valencia, 310.65, Extremadura, Galicia, 310.56, Madrid (Comunidad, 311.75, Murcia (Región), 310.53, Navarra (Comunidad, 311.49, País Vasco, 312.13, Rioja, La, 311.06, Valencia, 310.73

| Medición | Uds. | Parcial |
|---|---|---|
| EXTERIOR | 35 | 35.00 |
| Total |  | 35 |

**CGFJFJW** ud LUMINARIA URBANA STYLAGE 24 LEDs 500mA (18/11/2020)
7 ud × 2295.98 (2366.7 con costes indirectos) = 16566.90
Suministro e instalacion de alumbrado Farola de estética contemporánea, Stylage 24LED (37,6W) de SCHRÉDER SOCELEC compuesta de cuerpo y fijación en fundición de aluminio inyectado a alta presión y protector de la luminaria en vidrio plano extra-claro transparente. La luminaria podrá disponer de tres modos de fijación: suspendida mediante roscado de 3/4” gas, fijación roscada post.top 3/4” gas y fijación post-top con diámetro 60mm para columna. Con alojamiento tanto del bloque óptico como el de auxiliares en el interior del cuerpo accesible, siendo los auxiliares de tipo Driver electrónicos regulables temporizados con posibilidad de hasta 5 niveles distintos, regulación 1-10V o DALI. Con estanqueidad global de IP66 y con índice de resistencia a impactos en todo su conjunto de IK08. Con acabado de pintura en polvo mediante electrodeposición con al menos 60 micras de espesor (RAL a elegir por la DF). Con bloque óptico compuesto de 24LED de alta emisión alimentados a 500mA, dispuestos sobre PCBA plana, con consumo total de 37,6W y flujo inicial de 5.986lm, temperatura de color NW 4.000K con óptica 5117 de PMMA ubicada individualmente sobre cada LED conformando una fotometría global mediante el proceso de adición fotométrica. Vida útil L90_100.000H. Con protector de sobretensiones hasta 10kV.
Incluye baculo de 4 metros con anclada a dado de hormigon, arqueta con pica de puesta a tierra y canalizacion bajo acera hasta la conexion a la siguiente arqueta de farola.Red electrica de media tension entubada bajo calzada, realizada con cables conductores de 3(1x10)Al. RZ1, en instalacion subterranea bajo calzada, en zanja de 60 cm. de ancho y 105 cm. de profundidad, incluyendo excavacion de zanja, asiento con 5 cm. de hormigon HM-20 N/mm2, montaje de tubos de material termoplostico para lineas y comunicaciones. segun se pida en las condiciones tecnico economicas., relleno con una capa de hormigon HM-20 N/mm2 hasta una altura de 10 cm. por encima de los tubos envolviendolos completamente, y relleno con hormigon HM-12,50/P/20, hasta la altura donde se inicia el firme y el pavimento; incluido la reposicion de pavimento; incluso suministro y montaje de cables conductores, con parte proporcional de empalmes para cable, retirada y transporte a vertedero de los productos sobrantes de la excavacion y pruebas de rigidez dielectrica, totalmente instalada, transporte, montaje y conexionado.
Incluso transporte, montaje, p.p. de piezas especiales, accesorios y pequeño material auxiliar. Comprende todos los trabajos y materiales necesarios para dejar la unidad completa, totalmente instalada, conexionada, probada y en perfecto estado de funcionamiento, segun Documentos de Proyecto, indicaciones de la D.F. y normativa vigente, i/ p.p. de pruebas, documentacion final con planos as built y legalizacion de la instalacion segun normativa viegente, p.p. de limpieza final y retirada de escombros a pie de carga, transporte a vertedero y canon de vertido y con p.p.de medios auxiliares y medidas de proteccion y seguridad necesarias para realizar los trabajos; con marcado CE y DdP (Declaracion de prestaciones), cumplimiento del reglamento (UE), segun norma EN y UNE aplicable a los materiales de la partida, i/ p.p. tasas de industria, colegiacion y organismos de control autorizado.

| Código | Ud | Descripción | Rendimiento | Precio | Importe |
|---|---|---|---|---|---|
| O01OB200 | h | Oficial 1ª electricidad | 0.16 | 18.5 | 2.96 |
| O01OB220 | h | Ayudante electricista | 0.16 | 16 | 2.56 |
| PXGSDSS | ud | luminaria urbana (material) | 1 | 2207.6894865238 | 2207.69 |
| PSGVBDG | ud | abrazaceras (material) | 1 | 59.981072815752 | 59.98 |
| %0050 | % | Medios auxiliares | 0.5 % | 2273.19 | 11.37 |
| %PM01 | % | Pequeño material | 0.5 % | 2284.56 | 11.42 |
|  |  | Total |  |  | 2295.98 |

Relación comercial: ADMON: Conselleria, 2295.21, Alicante, 2295.66, Andalucía, 2295.95, Aragón, 2296.32, Asturias, 2296.99, Baleares, 2295.64, Canarias, 2295.4, Cantabria, 2295.76, Castellón, 2295.92, Castilla - La Manc, 2295.3, Castilla y León, 2295.77, Cataluña, 2296.65, Comunitat Valencia, 2295.81, Extremadura, Galicia, 2295.71, Madrid (Comunidad, 2296.92, Murcia (Región), 2295.68, Navarra (Comunidad, 2296.66, País Vasco, 2297.29, Rioja, La, 2296.22, Valencia, 2295.89

| Medición | Uds. | Parcial |
|---|---|---|
| EXTERIOR | 5 | 5.00 |
| Subtotal |  | 5.00 |
|  | 2 | 2.00 |
| Subtotal |  | 2.00 |
| Total |  | 7 |

#### 13.05 CUADROS (25/07/2006)
Importe: 221709.54
Relación comercial: ADMON: Conselleria, 220600.33, Alicante, 221825.86, Andalucía, 222531.54, Aragón, 223516.49, Asturias, 225300.23, Baleares, 221693.94, Canarias, 221073.58, Cantabria, 222004.17, Castellón, 222236.82, Castilla - La Manc, 220809.73, Castilla y León, 222050.78, Cataluña, 224369.58, Comunitat Valencia, 222135.88, Extremadura, 220786.61, Galicia, 221880.16, Madrid (Comunidad, 225114.25, Murcia (Región), 221818.09, Navarra (Comunidad, 224400.63, País Vasco, 226091.4, Rioja, La, 223260.54, Valencia, 222360.92

**13.05.001** ud CUADRO ENCENDIDOS (25/07/2006)
3 ud × 345.41 (356.05 con costes indirectos) = 1068.15
Suministro e instalación de Cuadro DE ENCENDIDOS formado modulo ( Grupo) marca schneiderr-electric, o equivalente aprobado por la direccion facultativa, con estructura, soportes de fijación, puerta transparente, elementos modulares, paneles, tapas y kits de unión. La carpintería metálica es de chapa galvanizada en caliente, sometida a un tratamiento anticorrosión. Todo conforme a la norma UNE-EN 60439-1. Incluye en su interior la aparamenta necesaria para dar servicio, a todas las cargas de alimentacion a cada unidad.
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| P15APV08XX3 | ud | APARAMENTA y armario (material) | 1 | 253.5145343368 | 253.51 |
| %0300 | % | Medios auxiliares | 3 % | 333.68 | 10.01 |
| %PM01 | % | Pequeño material | 0.5 % | 343.69 | 1.72 |
|  |  | Total |  |  | 345.41 |

Relación comercial: ADMON: Conselleria, 338.82, Alicante, 346.1, Andalucía, 350.3, Aragón, 356.14, Asturias, 366.76, Baleares, 345.32, Canarias, 341.63, Cantabria, 347.16, Castellón, 348.54, Castilla - La Manc, 340.06, Castilla y León, 347.45, Cataluña, 361.22, Comunitat Valencia, 347.94, Extremadura, 339.93, Galicia, 346.43, Madrid (Comunidad, 365.65, Murcia (Región), 346.06, Navarra (Comunidad, 361.4, País Vasco, 371.46, Rioja, La, 354.63, Valencia, 349.29

**XDGHFGHDFGH** ud CUADRO GENERAL DE BAJA TENSION RED-GRUPO-SAI PDC50KA IP30 (25/07/2006)
1 ud × 81763.29 (84281.6 con costes indirectos) = 84281.60
Suministro e instalación de cuadro general de baja tensión (CGBT RED-GRUPO-SAI), formado por dos cuadros (Red, Grupo, SAI CGBT SAI PdC50kA IP30 PTRANSP marca schneiderr-electric, o equivalente aprobado por la direccion facultativa, con estructura, soportes de fijación, puerta transparente, elementos modulares, paneles, tapas y kits de unión. La carpintería metálica es de chapa galvanizada en caliente, sometida a un tratamiento anticorrosión. Todo conforme a la norma UNE-EN 60439-1. Incluye en su interior la aparamenta necesaria para dar servicio, según esquemas unifilares, a todas las cargas.
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
* Dimensiones según aparamenta instalada, habilitando espacio libre de reserva del 20% como mínimo en la parte inferior del cuadro para futuras ampliaciones. Modificaciones en carpintería metálica para paso de bandejas y conductos realizadas en taller, y rematadas con juntas de goma. Todos los componentes de material plástico deberán responder a los requisitos de autoextinguibilidad a 960ºC en conformidad a la norma CEI 695.2.1.”
* Instalado sobre bancada de apoyo con atarjea central para tendido de cables, y chapa lagrimada para cubrir las zonas que quedaren vistas. Se incluye la ejecución de esta.
Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB200 | h | Oficial 1ª electricidad | 63.977 | 18.5 |
| O01OB210 | h | Oficial 2ª electricidad | 63.977 | 17.5 |
| LV847135 | UN | MTZ1 1.000A tipo H1 4 Polos Fijo o equivalente (material) | 2 | 2271.2206228356 |
| LV847283 | UN | Micrologic 5.0 X MTZ Fijo o equivalente (material) | 2 | 1188.8212631438 |
| LV847330 | UN | Toma anterior Superior MTZ1 Fi o equivalente (material) | 2 | 290.68519916777 |
| LV847331 | UN | Toma anterior Inferior MTZ1 Fi o equivalente (material) | 2 | 290.68519916777 |
| LV850002 | UN | Energia por fase (material) | 2 | 0.9400168130511 |
| LV434002 | UN | Pasarela web+Interface Ethernet IFE o equivalente (material) | 2 | 448.40802018312 |
| LV847324 | UN | MX bobina apertura - 200/250 V AC/DC - o equivalente (material) | 2 | 116.56208481834 |
| LV850056 | UN | MODULO DE AISLACION PARA BOBINAS COM (material) | 2 | 40.040716164433 |
| LV847904 | UN | Cableado COM para XF/MN/MX MTZ2/3 o equivalente (material) | 2 | 75.071342718882 |
| LV847521 | UN | posic cerradu OFF - 1 Ronis ce (material) | 2 | 108.00193171226 |
| LV850063 | UN | Modulo ULP - Masterpact MTZ1 - fijo o equivalente (material) | 2 | 0.9400168130511 |
| LV847906 | UN | Microswitches OF/SDE/PF y cabl MTZ1 o equivalente (material) | 2 | 0.9400168130511 |
| METSEPM5310 | UN | PM 5310 CL05 RS485 o equivalente (material) | 2 | 544.10973189481 |
| METSECT5DA100 | UN | TI 1000/5A TIPO DA BARRA 32X65 o equivalente (material) | 6 | 40.720728327066 |
| 29350 | UN | PLETINA+ENCLAV.ELECTRICO 48/440Vca NS1 (material) | 1 | 626.96121376852 |
| A9N15646 | UN | Seccionador fusible STI 1P+N.(10.3x38) o equivalente (material) | 2 | 6.8501225206386 |
| A9N15658 | UN | STI 3P+N 500V o equivalente (material) | 2 | 19.450347887069 |
| 34432 | UN | NS1250N_3P_5.0 E_Fijo_Toma anterior (material) | 1 | 3910.0299344228 |
| 16332 | UN | PRD1 25r 3P+N (material) | 1 | 575.54029405885 |
| LV426326 | UN | Interruptor NSXm 36kA TM80D 4P/4P Elink o equivalente (material) | 1 | 243.09434796234 |
| 34426 | UN | NS800 N 4P FIJO F.A. MICROLOGIC 5.0E (material) | 1 | 3480.1722460291 |
| LV430408 | UN | NSX160F 4P SR Bloque de corte o equivalente (material) | 6 | 230.7341268886 |
| LV433807 | UN | Micrologic 4.2 Vigi 4x160 NSX160-250 o equivalente (material) | 4 | 623.44115080901 |
| LV429008 | UN | NSX100F 4P SR Bloque de corte o equivalente (material) | 32 | 151.39270779554 |
| LV433805 | UN | Micrologic 4.2 Vigi 4x40 NSX100-250 o equivalente (material) | 27 | 491.22878607125 |
| LV433806 | UN | Micrologic 4.2 Vigi 4x100 NSX100-250 o equivalente (material) | 5 | 504.41902199056 |
| A9F94216 | UN | iC60L 2P 16A C o equivalente (material) | 3 | 99.4617789639 |
| A9Q21225 | UN | Quick Vigi iC60 2P 25A 30mA A o equivalente (material) | 3 | 152.35272496632 |
| LV430480 | UN | Micrologic 2.2 160A 4P4R NSX160/250 o equivalente (material) | 2 | 316.3956590226 |
| LV429435 | UN | MT100/160 380-415V 50/60HZ 440-480V 60Hz o equivalente (material) | 2 | 545.42975550463 |
| 29450 | UN | 1 contact auxiliar OF/SD/SDE/SDV (NS80 o equivalente (material) | 4 | 32.670584342958 |
| 29473 | UN | PLETINA ACP + UA 380/415Vca o equivalente (material) | 1 | 1493.1767068163 |
| 03484 | UN | Placa sop. P Masterpact NT Vert.Fijo o equivalente (material) | 2 | 128.27229426603 |
| 03692 | UN | Tapa P Masterpact MTZ1 Vert.Fijo (material) | 2 | 60.841088197905 |
| 03802 | UN | Tapa G/P Plena 2 modulos, alto 100mm (material) | 6 | 10.080180293144 |
| 03803 | UN | Tapa G/P Plena 3 modulos, alto 150mm (material) | 17 | 12.240218927389 |
| 33643 | UN | PLETINAS ANTERIORES DE CANTO NT06 16 4 (material) | 3 | 352.85631115435 |
| 47336 | UN | Cubrecamaras de corte NT 4P (material) | 2 | 49.650888051052 |
| 04852 | UN | Compartim.P Cable Ant.NS-NT1600 Vert.Ext o equivalente (material) | 2 | 301.67539573738 |
| 04926 | UN | Compartim. P Conex. JdB NW-NT-NS P400mm o equivalente (material) | 4 | 107.76192741956 |
| 04662 | UN | Linergy BS Soporte JdB voladizo 5 y 10mm (material) | 8 | 43.770782880051 |
| 03911 | UN | Tapa G/P 3 aparatos 96x96 (material) | 2 | 30.180539806259 |
| 03908 | UN | Obturador 96x96mm (material) | 6 | 4.4100788782505 |
| 03401 | UN | Carril modular P,ancho 650mm (material) | 5 | 15.710280992589 |
| 03203 | UN | Tapa G/P Acti9, 3 Modulos, alto 150mm (material) | 5 | 12.740227870502 |
| 03482 | UN | Placa sop. P NS1600 Vert.Fijo o equivalente (material) | 2 | 108.27193654154 |
| 03690 | UN | Tapa P NS1600 Vert.Fijo (material) | 2 | 60.141075677548 |
| 03804 | UN | Tapa G/P Plena 4 modulos, alto 200mm (material) | 2 | 14.390257382772 |
| 04851 | UN | Compartim.P Cable Ant.NS1600 Vert.Fijo o equivalente (material) | 2 | 290.90520310274 |
| 33642 | UN | PLETINAS ANTERIORES DE CANTO NT06 16 3 (material) | 1 | 264.58473233731 |
| 33596 | UN | Cubrecamaras de corte NS630 1600 3P (material) | 1 | 33.120592391759 |
| 33644 | UN | PLETINAS COMPLEMENTARIAS CABLES NT 3P (material) | 1 | 235.14420576686 |
| 04691 | UN | 1 Esparrago aislante P fijacion pletinas (material) | 1 | 58.701049921385 |
| 03402 | UN | Carril modular P,regulable en prof.650mm (material) | 1 | 25.1104491231 |
| 03205 | UN | Tapa G/P Acti9, 5 Modulos, alto 250mm (material) | 1 | 16.880301919471 |
| 04225 | UN | Lote de 12 realces +carril para NSXm (material) | 1 | 39.49070632701 |
| 33597 | UN | Cubrecamaras de corte NS630 1600 4P (material) | 1 | 40.520724749821 |
| 03420 | UN | Placa sop. P 3NSX-INS-CVS250 Vert.Fijo o equivalente (material) | 14 | 64.471153124901 |
| 03243 | UN | Tapa G/P 3 NSX-CVS250 Vert. (material) | 14 | 21.150378293651 |
| 03801 | UN | Tapa G/P Plena 1 modulo, alto 50mm (material) | 15 | 9.0801624069195 |
| LV429518 | UN | Cubrebornes largos 4P NSX100-250 INV/INS o equivalente (material) | 16 | 13.220236455889 |
| 04404 | UN | Linergy FC 4P + Conex.NSX250 Fijo.Maneta (material) | 12 | 264.23472607713 |
| 03417 | UN | Placa sop. P UA/BA INV. NSX250 Hor.Telem o equivalente (material) | 2 | 101.33181241114 |
| 03616 | UN | Tapa P Inversor NSX250 Hor. Telemando (material) | 1 | 34.830622977203 |
| 03671 | UN | Tapa P Automatismo inversor UA/BA (material) | 1 | 24.840444293819 |
| LV429359 | UN | Acc.Acopl 4P Aguas Ab Inv NSX100 o equivalente (material) | 1 | 291.27520972064 |
| 08406 | UN | Armadura P Ancho 650.Prof 400.Alto 2m (material) | 7 | 394.55705700992 |
| 08546 | UN | Puerta Transp. P IP55, ancho 650mm (material) | 7 | 584.7704591487 |
| 08746 | UN | Fondo atornillado P IP55,ancho 650mm (material) | 7 | 400.36716092889 |
| 08456 | UN | Techo P IP55.Ancho 650mm,Prof 400mm (material) | 7 | 72.491296572422 |
| 08486 | UN | Placa pasacable P IP55 A650mm.P400mm (material) | 7 | 80.111432865454 |
| 08566 | UN | Marco pivotante tapas P Ancho 650mm (material) | 8 | 131.53235257512 |
| 08755 | UN | 2 Paredes laterales P IP55,prof. 400mm (material) | 1 | 432.43773454011 |
| 08717 | UN | Junta estanqueidad asoc. Ancho P IP55 (material) | 12 | 22.490402261192 |
| 08407 | UN | Armadura P Ancho650+150.Prof 400.Alto 2m (material) | 1 | 437.43782397123 |
| 08548 | UN | Puerta Transp. P IP55, A800mm+Pantalla (material) | 1 | 809.68448193948 |
| 08748 | UN | Fondo atornillado P IP55,ancho 800mm (material) | 1 | 554.36991540748 |
| 08458 | UN | Techo P IP55.Ancho 800mm,Prof 400mm (material) | 1 | 95.271704020619 |
| 08487 | UN | Placa pasacable P IP55 A650+150mm.P400mm (material) | 1 | 122.0021821194 |
| 08403 | UN | Armadura P Ancho 300.Prof 400.Alto 2m (material) | 4 | 212.45379992842 |
| 08523 | UN | Puerta plena P IP55,ancho 300mm (material) | 4 | 255.77457475967 |
| 08743 | UN | Fondo atornillado P IP55,ancho 300mm (material) | 4 | 215.5838559123 |
| 08453 | UN | Techo P IP55.Ancho 300mm,Prof 400mm (material) | 4 | 47.840855676985 |
| 08483 | UN | Placa pasacable P IP55 A300mm.P400mm (material) | 4 | 51.340918278772 |
| 03806 | UN | Tapa G/P Plena 6 modulos, alto 300mm (material) | 11 | 18.720334830125 |
| %0300 | % | Medios auxiliares | 3 % |  |
| %PM01 | % | Pequeño material | 0.5 % |  |

Relación comercial: ADMON: Conselleria, 81573.92, Alicante, 81783.16, Andalucía, 81903.67, Aragón, 82071.86, Asturias, 82376.47, Baleares, 81760.66, Canarias, 81654.7, Cantabria, 81813.63, Castellón, 81853.35, Castilla - La Manc, 81609.67, Castilla y León, 81821.58, Cataluña, 82217.55, Comunitat Valencia, 81836.14, Extremadura, 81605.69, Galicia, 81792.43, Madrid (Comunidad, 82344.68, Murcia (Región), 81781.83, Navarra (Comunidad, 82222.84, País Vasco, 82511.55, Rioja, La, 82028.16, Valencia, 81874.55

**DFGDFGDG** ud CUADRO C.S.PB RED-GRUPO-SAI PDC10KA IP30 PPLENA (25/07/2006)
1 ud × 16624.31 (17136.34 con costes indirectos) = 17136.34
Suministro e instalación de Cuadro CUADRO C.S.PB RED-GRUPO-SAI PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 31.99 | 18.5 | 591.82 |
| O01OB210 | h | Oficial 2ª electricidad | 31.99 | 17.5 | 559.83 |
| %0300 | % | Medios auxiliares | 3 % | 1151.65 | 34.55 |
| SSGGEG |  | CS PB (material) | 1 | 15355.404645304 | 15355.40 |
| %PM01 | % | Pequeño material | 0.5 % | 16541.60 | 82.71 |
|  |  | Total |  |  | 16624.31 |

Relación comercial: ADMON: Conselleria, 16529.59, Alicante, 16634.24, Andalucía, 16694.5, Aragón, 16778.59, Asturias, 16930.89, Baleares, 16622.97, Canarias, 16570.01, Cantabria, 16649.47, Castellón, 16669.32, Castilla - La Manc, 16547.48, Castilla y León, 16653.44, Cataluña, 16851.44, Comunitat Valencia, 16660.7, Extremadura, 16545.5, Galicia, 16638.87, Madrid (Comunidad, 16915.01, Murcia (Región), 16633.57, Navarra (Comunidad, 16854.09, País Vasco, 16998.43, Rioja, La, 16756.74, Valencia, 16679.92

**DHDFHDFHJ** ud CUADRO C.S.P1 RED-GRUPO-SAI PDC10KA IP30 PPLENA (25/07/2006)
1 ud × 16161.39 (16659.16 con costes indirectos) = 16659.16
Suministro e instalación de Cuadro CUADRO C.S.P1 RED-GRUPO-SAI PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 31.99 | 18.5 | 591.82 |
| O01OB210 | h | Oficial 2ª electricidad | 31.99 | 17.5 | 559.83 |
| %0300 | % | Medios auxiliares | 3 % | 1151.65 | 34.55 |
| SFDGDFGDG |  | CS P1 (material) | 1 | 14894.776406551 | 14894.78 |
| %PM01 | % | Pequeño material | 0.5 % | 16080.98 | 80.40 |
|  |  | Total |  |  | 16161.39 |

Relación comercial: ADMON: Conselleria, 16066.67, Alicante, 16171.31, Andalucía, 16231.57, Aragón, 16315.67, Asturias, 16467.97, Baleares, 16160.05, Canarias, 16107.08, Cantabria, 16186.55, Castellón, 16206.39, Castilla - La Manc, 16084.55, Castilla y León, 16190.52, Cataluña, 16388.51, Comunitat Valencia, 16197.78, Extremadura, 16082.57, Galicia, 16175.95, Madrid (Comunidad, 16452.09, Murcia (Región), 16170.65, Navarra (Comunidad, 16391.17, País Vasco, 16535.5, Rioja, La, 16293.81, Valencia, 16216.99

**DFHDHJDJ** ud CUADRO C.S.AUDIT.PB RED-GRUPO PDC10KA IP30 PPLENA (25/07/2006)
1 ud × 10827.11 (11160.58 con costes indirectos) = 11160.58
Suministro e instalación de Cuadro CUADRO C.S.P1 AUDIT.PB RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 31.99 | 18.5 | 591.82 |
| O01OB210 | h | Oficial 2ª electricidad | 31.99 | 17.5 | 559.83 |
| %0300 | % | Medios auxiliares | 3 % | 1151.65 | 34.55 |
| ASGFGH |  | CS AUDIT.PB (material) | 1 | 9587.0414729101 | 9587.04 |
| %PM01 | % | Pequeño material | 0.5 % | 10773.24 | 53.87 |
|  |  | Total |  |  | 10827.11 |

Relación comercial: ADMON: Conselleria, 10732.39, Alicante, 10837.03, Andalucía, 10897.3, Aragón, 10981.39, Asturias, 11133.69, Baleares, 10825.77, Canarias, 10772.8, Cantabria, 10852.27, Castellón, 10872.11, Castilla - La Manc, 10750.28, Castilla y León, 10856.24, Cataluña, 11054.23, Comunitat Valencia, 10863.5, Extremadura, 10748.3, Galicia, 10841.67, Madrid (Comunidad, 11117.81, Murcia (Región), 10836.37, Navarra (Comunidad, 11056.89, País Vasco, 11201.22, Rioja, La, 10959.54, Valencia, 10882.72

**GHJKFHFG** ud CUADRO C.S.AUDIT.P1 RED-GRUPO PDC10KA IP30 PPLENA (25/07/2006)
1 ud × 4810.72 (4958.89 con costes indirectos) = 4958.89
Suministro e instalación de Cuadro CUADRO C.S.P1 AUDIT.P1 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 15.994 | 18.5 | 295.89 |
| O01OB210 | h | Oficial 2ª electricidad | 15.994 | 17.5 | 279.90 |
| %0300 | % | Medios auxiliares | 3 % | 575.79 | 17.27 |
| JGHJGH | u | CS AUDIT.P1 (material) | 1 | 4193.7250085658 | 4193.73 |
| %PM01 | % | Pequeño material | 0.5 % | 4786.79 | 23.93 |
|  |  | Total |  |  | 4810.72 |

Relación comercial: ADMON: Conselleria, 4763.38, Alicante, 4815.69, Andalucía, 4845.82, Aragón, 4887.87, Asturias, 4964, Baleares, 4810.05, Canarias, 4783.58, Cantabria, 4823.3, Castellón, 4833.24, Castilla - La Manc, 4772.32, Castilla y León, 4825.29, Cataluña, 4924.28, Comunitat Valencia, 4828.93, Extremadura, 4771.32, Galicia, 4818, Madrid (Comunidad, 4956.08, Murcia (Región), 4815.36, Navarra (Comunidad, 4925.6, País Vasco, 4997.79, Rioja, La, 4876.93, Valencia, 4838.54

**FHGSFHSFH** ud CUADRO C.S.ESC PB RED-GRUPO PDC10KA IP30 PPLENA (25/07/2006)
1 ud × 4433.49 (4570.04 con costes indirectos) = 4570.04
Suministro e instalación de Cuadro CUADRO C.S.ESC PB RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 11.996 | 18.5 | 221.93 |
| O01OB210 | h | Oficial 2ª electricidad | 11.996 | 17.5 | 209.93 |
| %0300 | % | Medios auxiliares | 3 % | 431.86 | 12.96 |
| FGARGAGE | ud | CS ESC PB (material) | 1 | 3966.6109464254 | 3966.61 |
| %PM01 | % | Pequeño material | 0.5 % | 4411.43 | 22.06 |
|  |  | Total |  |  | 4433.49 |

Relación comercial: ADMON: Conselleria, 4397.97, Alicante, 4437.22, Andalucía, 4459.79, Aragón, 4491.34, Asturias, 4548.45, Baleares, 4432.99, Canarias, 4413.12, Cantabria, 4442.92, Castellón, 4450.38, Castilla - La Manc, 4404.67, Castilla y León, 4444.41, Cataluña, 4518.64, Comunitat Valencia, 4447.14, Extremadura, 4403.92, Galicia, 4438.94, Madrid (Comunidad, 4542.49, Murcia (Región), 4436.96, Navarra (Comunidad, 4519.63, País Vasco, 4573.79, Rioja, La, 4483.14, Valencia, 4454.33

**DHDSHSRHSH** ud CUADRO C.S.UTA CONSERVATORIO RED-GRUPO PDC10KA IP30 PPLENA (25/07/2006)
1 ud × 3189.37 (3287.6 con costes indirectos) = 3287.60
Suministro e instalación de Cuadro CUADRO C.S.UTA CONSERVATORIO RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| %0300 | % | Medios auxiliares | 3 % | 80.17 | 2.41 |
| GDFSJSFHSH | ud | CS UTA CONSERVATORIO (material) | 1 | 3090.9152838162 | 3090.92 |
| %PM01 | % | Pequeño material | 0.5 % | 3173.50 | 15.87 |
|  |  | Total |  |  | 3189.37 |

Relación comercial: ADMON: Conselleria, 3182.77, Alicante, 3190.05, Andalucía, 3194.26, Aragón, 3200.1, Asturias, 3210.71, Baleares, 3189.27, Canarias, 3185.59, Cantabria, 3191.12, Castellón, 3192.5, Castilla - La Manc, 3184.01, Castilla y León, 3191.4, Cataluña, 3205.16, Comunitat Valencia, 3191.9, Extremadura, 3183.89, Galicia, 3190.39, Madrid (Comunidad, 3209.6, Murcia (Región), 3190.01, Navarra (Comunidad, 3205.36, País Vasco, 3215.41, Rioja, La, 3198.58, Valencia, 3193.25

**DAFHSHGSFHGR** ud CUADRO C.S.CLIMA AUDIT. RED-GRUPO PDC10KA IP30 PPLENA (25/07/2006)
1 ud × 1437.25 (1481.52 con costes indirectos) = 1481.52
Suministro e instalación de Cuadro CUADRO C.S.CLIMA AUDIT. RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| %0300 | % | Medios auxiliares | 3 % | 80.17 | 2.41 |
| FGHGFJDTJK | ud | CS CLIMA AUDIT. (material) | 1 | 1347.5241016877 | 1347.52 |
| %PM01 | % | Pequeño material | 0.5 % | 1430.10 | 7.15 |
|  |  | Total |  |  | 1437.25 |

Relación comercial: ADMON: Conselleria, 1430.65, Alicante, 1437.93, Andalucía, 1442.14, Aragón, 1447.98, Asturias, 1458.59, Baleares, 1437.15, Canarias, 1433.47, Cantabria, 1439, Castellón, 1440.39, Castilla - La Manc, 1431.89, Castilla y León, 1439.28, Cataluña, 1453.05, Comunitat Valencia, 1439.78, Extremadura, 1431.77, Galicia, 1438.28, Madrid (Comunidad, 1457.48, Murcia (Región), 1437.89, Navarra (Comunidad, 1453.24, País Vasco, 1463.3, Rioja, La, 1446.47, Valencia, 1441.13

**GHKGFKKFTK** ud CUADRO C.S.P-1 DR. RED-GRUPO PDC10KA IP30 PPLENA (25/07/2006)
1 ud × 4083.87 (4209.65 con costes indirectos) = 4209.65
Suministro e instalación de Cuadro CUADRO C.S.P-1.DR RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 11.996 | 18.5 | 221.93 |
| O01OB210 | h | Oficial 2ª electricidad | 11.996 | 17.5 | 209.93 |
| %0300 | % | Medios auxiliares | 3 % | 431.86 | 12.96 |
| FHKKFDTKFK | ud | CS P-1.DR (material) | 1 | 3618.7347243444 | 3618.73 |
| %PM01 | % | Pequeño material | 0.5 % | 4063.55 | 20.32 |
|  |  | Total |  |  | 4083.87 |

Relación comercial: ADMON: Conselleria, 4048.35, Alicante, 4087.6, Andalucía, 4110.18, Aragón, 4141.72, Asturias, 4198.83, Baleares, 4083.37, Canarias, 4063.5, Cantabria, 4093.3, Castellón, 4100.76, Castilla - La Manc, 4055.05, Castilla y León, 4094.79, Cataluña, 4169.02, Comunitat Valencia, 4097.52, Extremadura, 4054.31, Galicia, 4089.32, Madrid (Comunidad, 4192.87, Murcia (Región), 4087.34, Navarra (Comunidad, 4170.01, País Vasco, 4224.17, Rioja, La, 4133.52, Valencia, 4104.71

**DFJFGSJSH** ud CUADRO C.S.P-1 IZ. RED-GRUPO PDC10KA IP30 PPLENA (25/07/2006)
1 ud × 6183.47 (6373.92 con costes indirectos) = 6373.92
Suministro e instalación de Cuadro CUADRO C.S.P-1.IZ RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 15.994 | 18.5 | 295.89 |
| O01OB210 | h | Oficial 2ª electricidad | 15.994 | 17.5 | 279.90 |
| %0300 | % | Medios auxiliares | 3 % | 575.79 | 17.27 |
| GSHSFGHSFHRH | ud | CS P-1.IZ (material) | 1 | 5559.64943936 | 5559.65 |
| %PM01 | % | Pequeño material | 0.5 % | 6152.71 | 30.76 |
|  |  | Total |  |  | 6183.47 |

Relación comercial: ADMON: Conselleria, 6136.13, Alicante, 6188.44, Andalucía, 6218.57, Aragón, 6260.62, Asturias, 6336.75, Baleares, 6182.8, Canarias, 6156.33, Cantabria, 6196.05, Castellón, 6205.99, Castilla - La Manc, 6145.07, Castilla y León, 6198.04, Cataluña, 6297.03, Comunitat Valencia, 6201.68, Extremadura, 6144.07, Galicia, 6190.75, Madrid (Comunidad, 6328.83, Murcia (Región), 6188.11, Navarra (Comunidad, 6298.35, País Vasco, 6370.54, Rioja, La, 6249.68, Valencia, 6211.29

**GHKGKFKGFGFK** ud CUADRO C.S.P-2 RED-GRUPO PDC10KA IP30 PPLENA (25/07/2006)
1 ud × 4164.24 (4292.5 con costes indirectos) = 4292.50
Suministro e instalación de Cuadro CUADRO C.S.P-2 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 11.996 | 18.5 | 221.93 |
| O01OB210 | h | Oficial 2ª electricidad | 11.996 | 17.5 | 209.93 |
| %0300 | % | Medios auxiliares | 3 % | 431.86 | 12.96 |
| FGHDFHDHF | ud | CS P-2 (material) | 1 | 3698.6961545269 | 3698.70 |
| %PM01 | % | Pequeño material | 0.5 % | 4143.52 | 20.72 |
|  |  | Total |  |  | 4164.24 |

Relación comercial: ADMON: Conselleria, 4128.72, Alicante, 4167.97, Andalucía, 4190.54, Aragón, 4222.09, Asturias, 4279.2, Baleares, 4163.74, Canarias, 4143.87, Cantabria, 4173.67, Castellón, 4181.13, Castilla - La Manc, 4135.42, Castilla y León, 4175.16, Cataluña, 4249.39, Comunitat Valencia, 4177.89, Extremadura, 4134.68, Galicia, 4169.69, Madrid (Comunidad, 4273.24, Murcia (Región), 4167.71, Navarra (Comunidad, 4250.38, País Vasco, 4304.54, Rioja, La, 4213.89, Valencia, 4185.08

**FGHFDHDHGR** ud CUADRO C.S.P-2.IZ RED-GRUPO PDC10KA IP30 PPLENA (25/07/2006)
1 ud × 4564.49 (4705.08 con costes indirectos) = 4705.08
Suministro e instalación de Cuadro CUADRO C.S.P-2.IZ RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 11.996 | 18.5 | 221.93 |
| O01OB210 | h | Oficial 2ª electricidad | 11.996 | 17.5 | 209.93 |
| %0300 | % | Medios auxiliares | 3 % | 431.86 | 12.96 |
| HJDJDJTJ | u | CS P-2.IZ (material) | 1 | 4096.9632778947 | 4096.96 |
| %PM01 | % | Pequeño material | 0.5 % | 4541.78 | 22.71 |
|  |  | Total |  |  | 4564.49 |

Relación comercial: ADMON: Conselleria, 4528.97, Alicante, 4568.22, Andalucía, 4590.8, Aragón, 4622.34, Asturias, 4679.45, Baleares, 4563.99, Canarias, 4544.12, Cantabria, 4573.92, Castellón, 4581.38, Castilla - La Manc, 4535.67, Castilla y León, 4575.41, Cataluña, 4649.64, Comunitat Valencia, 4578.15, Extremadura, 4534.93, Galicia, 4569.95, Madrid (Comunidad, 4673.5, Murcia (Región), 4567.97, Navarra (Comunidad, 4650.64, País Vasco, 4704.79, Rioja, La, 4614.14, Valencia, 4585.33

**HSDHDHSHFH** ud CUADRO C.S.AUD.Z.TECN.P-1 RED-GRUPO PDC10KA IP30 PPLENA (25/07/2006)
1 ud × 336.16 (346.51 con costes indirectos) = 346.51
Suministro e instalación de Cuadro CUADRO C.S.AUD.Z.TECN.P-1 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| %0300 | % | Medios auxiliares | 3 % | 80.17 | 2.41 |
| ASAHDSHSHR |  | CS AUD.Z.TECN.P-1 (material) | 1 | 251.91450571884 | 251.91 |
| %PM01 | % | Pequeño material | 0.5 % | 334.49 | 1.67 |
|  |  | Total |  |  | 336.16 |

Relación comercial: ADMON: Conselleria, 329.56, Alicante, 336.85, Andalucía, 341.06, Aragón, 346.89, Asturias, 357.51, Baleares, 336.06, Canarias, 332.38, Cantabria, 337.91, Castellón, 339.3, Castilla - La Manc, 330.81, Castilla y León, 338.19, Cataluña, 351.96, Comunitat Valencia, 338.69, Extremadura, 330.69, Galicia, 337.19, Madrid (Comunidad, 356.39, Murcia (Región), 336.81, Navarra (Comunidad, 352.15, País Vasco, 362.21, Rioja, La, 345.38, Valencia, 340.04

**SDHGSDHDHRH** ud CUADRO C.S.AUD.ESC.P-1 RED-GRUPO PDC10KA IP30 PPLENA (25/07/2006)
1 ud × 3573.51 (3683.57 con costes indirectos) = 3683.57
Suministro e instalación de Cuadro CUADRO C.S.AUD.ESC.P-1 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 11.996 | 18.5 | 221.93 |
| O01OB210 | h | Oficial 2ª electricidad | 11.996 | 17.5 | 209.93 |
| %0300 | % | Medios auxiliares | 3 % | 431.86 | 12.96 |
| SHSHGHDH |  | CS AUD.ESC.P-1 (material) | 1 | 3110.9056413618 | 3110.91 |
| %PM01 | % | Pequeño material | 0.5 % | 3555.73 | 17.78 |
|  |  | Total |  |  | 3573.51 |

Relación comercial: ADMON: Conselleria, 3537.99, Alicante, 3577.24, Andalucía, 3599.82, Aragón, 3631.36, Asturias, 3688.47, Baleares, 3573.01, Canarias, 3553.14, Cantabria, 3582.94, Castellón, 3590.4, Castilla - La Manc, 3544.69, Castilla y León, 3584.43, Cataluña, 3658.66, Comunitat Valencia, 3587.16, Extremadura, 3543.95, Galicia, 3578.97, Madrid (Comunidad, 3682.52, Murcia (Región), 3576.99, Navarra (Comunidad, 3659.66, País Vasco, 3713.81, Rioja, La, 3623.16, Valencia, 3594.35

**DHGDSHSHFHS** ud CUADRO C.S.GEOT.S-1 RED-GRUPO PDC10KA IP30 PPLENA (25/07/2006)
1 ud × 29925.06 (30846.75 con costes indirectos) = 30846.75
Suministro e instalación de Cuadro CUADRO C.S.GEOT.S-1 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 31.99 | 18.5 | 591.82 |
| O01OB210 | h | Oficial 2ª electricidad | 31.99 | 17.5 | 559.83 |
| %0300 | % | Medios auxiliares | 3 % | 1151.65 | 34.55 |
| GAGAHGDEHH | ud | CS GEOT. S-1 (material) | 1 | 28589.981357682 | 28589.98 |
| %PM01 | % | Pequeño material | 0.5 % | 29776.18 | 148.88 |
|  |  | Total |  |  | 29925.06 |

Relación comercial: ADMON: Conselleria, 29830.34, Alicante, 29934.99, Andalucía, 29995.25, Aragón, 30079.35, Asturias, 30231.64, Baleares, 29923.72, Canarias, 29870.76, Cantabria, 29950.22, Castellón, 29970.07, Castilla - La Manc, 29848.23, Castilla y León, 29954.19, Cataluña, 30152.19, Comunitat Valencia, 29961.46, Extremadura, 29846.25, Galicia, 29939.62, Madrid (Comunidad, 30215.77, Murcia (Región), 29934.33, Navarra (Comunidad, 30154.84, País Vasco, 30299.18, Rioja, La, 30057.49, Valencia, 29980.67

**SHHAHHTRT** ud CUADRO C.S.RITU RED-GRUPO PDC10KA IP30 PPLENA (25/07/2006)
1 ud × 420.56 (433.51 con costes indirectos) = 433.51
Suministro e instalación de Cuadro CUADRO C.S.RITU RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| %0300 | % | Medios auxiliares | 3 % | 80.17 | 2.41 |
| AEGEHGAHRTH |  | CS RITU (material) | 1 | 335.88600762512 | 335.89 |
| %PM01 | % | Pequeño material | 0.5 % | 418.47 | 2.09 |
|  |  | Total |  |  | 420.56 |

Relación comercial: ADMON: Conselleria, 413.96, Alicante, 421.25, Andalucía, 425.46, Aragón, 431.29, Asturias, 441.91, Baleares, 420.46, Canarias, 416.78, Cantabria, 422.31, Castellón, 423.7, Castilla - La Manc, 415.21, Castilla y León, 422.59, Cataluña, 436.36, Comunitat Valencia, 423.09, Extremadura, 415.09, Galicia, 421.59, Madrid (Comunidad, 440.79, Murcia (Región), 421.21, Navarra (Comunidad, 436.55, País Vasco, 446.61, Rioja, La, 429.78, Valencia, 424.44

**GHJGJDJUSJ** ud CUADRO C.S.EXT.S-1 RED-GRUPO PDC10KA IP30 PPLENA (25/07/2006)
1 ud × 1319.21 (1359.84 con costes indirectos) = 1359.84
Suministro e instalación de Cuadro CUADRO C.S.EXT.S-1 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 3.998 | 18.5 | 73.96 |
| O01OB210 | h | Oficial 2ª electricidad | 3.998 | 17.5 | 69.97 |
| %0300 | % | Medios auxiliares | 3 % | 143.93 | 4.32 |
| DFJDFJSRFJSR |  | CS EXT.S-1 (material) | 1 | 1164.4008263622 | 1164.40 |
| %PM01 | % | Pequeño material | 0.5 % | 1312.65 | 6.56 |
|  |  | Total |  |  | 1319.21 |

Relación comercial: ADMON: Conselleria, 1307.39, Alicante, 1320.44, Andalucía, 1327.98, Aragón, 1338.5, Asturias, 1357.52, Baleares, 1319.03, Canarias, 1312.43, Cantabria, 1322.35, Castellón, 1324.83, Castilla - La Manc, 1309.62, Castilla y León, 1322.84, Cataluña, 1347.6, Comunitat Valencia, 1323.76, Extremadura, 1309.37, Galicia, 1321.02, Madrid (Comunidad, 1355.55, Murcia (Región), 1320.36, Navarra (Comunidad, 1347.93, País Vasco, 1365.96, Rioja, La, 1335.76, Valencia, 1326.16

**FHDHSFHJDFJFJ** ud CUADRO C.S.EXT.S-2 RED-GRUPO PDC10KA IP30 PPLENA (25/07/2006)
1 ud × 1149.62 (1185.03 con costes indirectos) = 1185.03
Suministro e instalación de Cuadro CUADRO C.S.EXT.S-2 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 3.998 | 18.5 | 73.96 |
| O01OB210 | h | Oficial 2ª electricidad | 3.998 | 17.5 | 69.97 |
| %0300 | % | Medios auxiliares | 3 % | 143.93 | 4.32 |
| HFDJGDFJTJ | u | CS EXT.S-2 (material) | 1 | 995.64780806181 | 995.65 |
| %PM01 | % | Pequeño material | 0.5 % | 1143.90 | 5.72 |
|  |  | Total |  |  | 1149.62 |

Relación comercial: ADMON: Conselleria, 1137.79, Alicante, 1150.85, Andalucía, 1158.38, Aragón, 1168.9, Asturias, 1187.92, Baleares, 1149.44, Canarias, 1142.84, Cantabria, 1152.75, Castellón, 1155.24, Castilla - La Manc, 1140.02, Castilla y León, 1153.25, Cataluña, 1178.01, Comunitat Valencia, 1154.16, Extremadura, 1139.77, Galicia, 1151.43, Madrid (Comunidad, 1185.96, Murcia (Región), 1150.77, Navarra (Comunidad, 1178.34, País Vasco, 1196.37, Rioja, La, 1166.17, Valencia, 1156.56

**DFHDSHSDHGDR** ud CUADRO C.S.RACK.PB.SAI PDC10KA IP30 PPLENA (25/07/2006)
1 ud × 1302.66 (1342.78 con costes indirectos) = 1342.78
Suministro e instalación de Cuadro CUADRO C.S.RACK.PB.SAI PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 7.997 | 18.5 | 147.94 |
| O01OB210 | h | Oficial 2ª electricidad | 7.997 | 17.5 | 139.95 |
| %0300 | % | Medios auxiliares | 3 % | 287.89 | 8.64 |
| SGDHDHRHR |  | CS RACK.PB.SAI (material) | 1 | 999.64787960671 | 999.65 |
| %PM01 | % | Pequeño material | 0.5 % | 1296.18 | 6.48 |
|  |  | Total |  |  | 1302.66 |

Relación comercial: ADMON: Conselleria, 1278.99, Alicante, 1305.15, Andalucía, 1320.2, Aragón, 1341.24, Asturias, 1379.3, Baleares, 1302.34, Canarias, 1289.09, Cantabria, 1308.94, Castellón, 1313.91, Castilla - La Manc, 1283.46, Castilla y León, 1309.94, Cataluña, 1359.45, Comunitat Valencia, 1311.76, Extremadura, 1282.97, Galicia, 1306.31, Madrid (Comunidad, 1375.32, Murcia (Región), 1304.98, Navarra (Comunidad, 1360.11, País Vasco, 1396.19, Rioja, La, 1335.77, Valencia, 1316.56

**DJHJDFJFJ** ud CUADRO C.S.RACK.P1.SAI PDC10KA IP30 PPLENA (25/07/2006)
1 ud × 1362.94 (1404.92 con costes indirectos) = 1404.92
Suministro e instalación de Cuadro CUADRO C.S.RACK.P1.SAI PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 7.997 | 18.5 | 147.94 |
| O01OB210 | h | Oficial 2ª electricidad | 7.997 | 17.5 | 139.95 |
| %0300 | % | Medios auxiliares | 3 % | 287.89 | 8.64 |
| DTJYJYDJYTJ |  | CS RACK.P1.SAI (material) | 1 | 1059.6289524225 | 1059.63 |
| %PM01 | % | Pequeño material | 0.5 % | 1356.16 | 6.78 |
|  |  | Total |  |  | 1362.94 |

Relación comercial: ADMON: Conselleria, 1339.27, Alicante, 1365.43, Andalucía, 1380.48, Aragón, 1401.52, Asturias, 1439.58, Baleares, 1362.62, Canarias, 1349.37, Cantabria, 1369.22, Castellón, 1374.19, Castilla - La Manc, 1343.74, Castilla y León, 1370.22, Cataluña, 1419.73, Comunitat Valencia, 1372.04, Extremadura, 1343.25, Galicia, 1366.59, Madrid (Comunidad, 1435.6, Murcia (Región), 1365.26, Navarra (Comunidad, 1420.39, País Vasco, 1456.47, Rioja, La, 1396.05, Valencia, 1376.84

**HDFHSRHSRHTR** ud CUADRO C.S.CPD.SAI PDC10KA IP30 PPLENA (25/07/2006)
1 ud × 5321.24 (5485.13 con costes indirectos) = 5485.13
Suministro e instalación de Cuadro CUADRO C.S.CPD.SAI PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 7.997 | 18.5 | 147.94 |
| O01OB210 | h | Oficial 2ª electricidad | 7.997 | 17.5 | 139.95 |
| %0300 | % | Medios auxiliares | 3 % | 287.89 | 8.64 |
| GSDFHSHSH | ud | CS CPD.SAI (material) | 1 | 4998.2393980335 | 4998.24 |
| %PM01 | % | Pequeño material | 0.5 % | 5294.77 | 26.47 |
|  |  | Total |  |  | 5321.24 |

Relación comercial: ADMON: Conselleria, 5297.57, Alicante, 5323.74, Andalucía, 5338.78, Aragón, 5359.82, Asturias, 5397.88, Baleares, 5320.92, Canarias, 5307.67, Cantabria, 5327.52, Castellón, 5332.49, Castilla - La Manc, 5302.04, Castilla y León, 5328.52, Cataluña, 5378.03, Comunitat Valencia, 5330.34, Extremadura, 5301.55, Galicia, 5324.89, Madrid (Comunidad, 5393.91, Murcia (Región), 5323.57, Navarra (Comunidad, 5378.69, País Vasco, 5414.78, Rioja, La, 5354.35, Valencia, 5335.14

**DHGDSHSHFHJHS** ud CUADRO C.S.GEOT.S-2 RED-GRUPO PDC10KA IP30 PPLENA (25/07/2006)
1 ud × 11094.75 (11436.47 con costes indirectos) = 11436.47
Suministro e instalación de Cuadro CUADRO C.S.GEOT.S-2 RED-GRUPO PdC10kA IP30 PPLENA formado por dos modulos (Red, Grupo) marca schneiderr-electric, o equivalente aprobado por la direccion facultativa, , con estructura, soportes de fijación, puerta transparente, elementos modulares, paneles, tapas y kits de unión. La carpintería metálica es de chapa galvanizada en caliente, sometida a un tratamiento anticorrosión. Todo conforme a la norma UNE-EN 60439-1. Incluye en su interior la aparamenta necesaria para dar servicio, a todas las cargas de alimentacion a cada unidad RACK 9".
i.- El cuadro estara montado, cableado y probado en taller.
ii.- En el cuadros existira selectividad total.
iii.- El cuadro ira señalizado con placas de baquelita grabada indeleblemente, con letras en negro y fondo blanco para red, rojo para socorrro y amarillo SAI.
iv.-Se pondra placa metalica adherida a los modulos, con el grabado del nombre de la empresa instaladora y año de montaje de la instalacion.
v.- El cuadro dispondra de esquema unifilar en gran formato, provisto de cristal de proteccion y marco.
vi.- Todo el cableado sera libre de halogenos 0.6/1kV, y segun necesidaddes AS o AS+
Habilitando espacio libre de reserva del 20% como mínimo en la parte inferior del cuadro para futuras ampliaciones. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 31.99 | 18.5 | 591.82 |
| O01OB210 | h | Oficial 2ª electricidad | 31.99 | 17.5 | 559.83 |
| %0300 | % | Medios auxiliares | 3 % | 1151.65 | 34.55 |
| KJNNIUN | ud | CS GEOT. S-2 (material) | 1 | 9853.3462360118 | 9853.35 |
| %PM01 | % | Pequeño material | 0.5 % | 11039.55 | 55.20 |
|  |  | Total |  |  | 11094.75 |

Relación comercial: ADMON: Conselleria, 11000.03, Alicante, 11104.68, Andalucía, 11164.94, Aragón, 11249.03, Asturias, 11401.33, Baleares, 11093.41, Canarias, 11040.45, Cantabria, 11119.91, Castellón, 11139.76, Castilla - La Manc, 11017.92, Castilla y León, 11123.88, Cataluña, 11321.88, Comunitat Valencia, 11131.14, Extremadura, 11015.94, Galicia, 11109.31, Madrid (Comunidad, 11385.45, Murcia (Región), 11104.01, Navarra (Comunidad, 11324.53, País Vasco, 11468.87, Rioja, La, 11227.18, Valencia, 11150.36

#### 13.01 MECANISMOS (25/07/2006)
Importe: 15759.28
Relación comercial: ADMON: Conselleria, 15233.91, Alicante, 15547.52, Andalucía, 15738.13, Aragón, 15996.36, Asturias, 16455.21, Baleares, 15523.68, Canarias, 15363.51, Cantabria, 15607.56, Castellón, 15718.92, Castilla - La Manc, 15301.32, Castilla y León, 15619.46, Cataluña, 16214.41, Comunitat Valencia, 15638.67, Extremadura, 15293.5, Galicia, 15572.3, Madrid (Comunidad, 16409.63, Murcia (Región), 15553.78, Navarra (Comunidad, 16227.37, País Vasco, 16662.35, Rioja, La, 15928.56, Valencia, 15700.29

**DSFHSJHSDGJ** ud DETECTOR DE PRESENCIA (25/07/2006)
142 ud × 31.89 (32.87 con costes indirectos) = 4667.54
Detector de presencia, Eunea Merlin Gerin serie ÚNICA, o equivalente aprobado por la direccion facultativa, incluyendo caja de registro, caja de mecanismo universal con tornillos, detector de movimiento Eunea serie Unica Basic. Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.08 | 18.5 | 1.48 |
| O01OB220 | h | Ayudante electricista | 0.08 | 16 | 1.28 |
| P17MDSX | ud | Detector movimiento mds (material) | 1 | 28.010500993151 | 28.01 |
| P17MEU050X | ud | Caja mecan. empotrar enlazable (material) | 1 | 0.120002146347 | 0.12 |
| P01DW090NNN | ud | Pequeño material | 1 | 0.0700012520357 | 0.07 |
| %0300 | % | Medios auxiliares | 3 % | 30.96 | 0.93 |
|  |  | Total |  |  | 31.89 |

Relación comercial: ADMON: Conselleria, 31.5, Alicante, 31.73, Andalucía, 31.87, Aragón, 32.06, Asturias, 32.41, Baleares, 31.71, Canarias, 31.59, Cantabria, 31.78, Castellón, 31.86, Castilla - La Manc, 31.55, Castilla y León, 31.79, Cataluña, 32.22, Comunitat Valencia, 31.8, Extremadura, 31.54, Galicia, 31.75, Madrid (Comunidad, 32.37, Murcia (Región), Navarra (Comunidad, 32.24, País Vasco, 32.56, Rioja, La, 32.01, Valencia, 31.85

| Medición | Uds. | Parcial |
|---|---|---|
| CONSERVATORIO | 142 | 142.00 |
| Total |  | 142 |

**ASDGADFGDAFG** ud INTERRUPTOR SENCILLO SIMÓN 82 NATURE (25/07/2006)
81 ud × 5.68 (5.85 con costes indirectos) = 473.85
Suministro e instalación de interruptor sencillo Simón serie 82 Nature o equivalente aprobado por la direccion facultativa, incluyendo caja de mecanismo universal con tornillos, tecla, mecanismo con soporte y marco. Color a definir por la direccion facultativa.
Incluso transporte, montaje, conexionado, parte proporcional de accesorios y pequeño material auxiliar, color a definir por la DF. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.08 | 18.5 | 1.48 |
| O01OB220 | h | Ayudante electricista | 0.08 | 16 | 1.28 |
| P15GK050 | ud | Caja mecan. empotrar enlazable (material) | 1 | 0.1600028617959 | 0.16 |
| P15MSE010 | ud | Interruptor unipolar Simón serie 82 nat.alum. (material) | 1 | 0.7200128780817 | 0.72 |
| P15MSE110 | ud | Tecla interrup. y conmut. Simón s.82 nat.alum (material) | 1 | 0.6000107317348 | 0.60 |
| P15MSE120 | ud | Marco 1 elemento blanco Simón s.82 nat.alum. (material) | 1 | 1.2000214634695 | 1.20 |
| P01DW090NNN | ud | Pequeño material | 1 | 0.0700012520357 | 0.07 |
| %0300 | % | Medios auxiliares | 3 % | 5.51 | 0.17 |
|  |  | Total |  |  | 5.68 |

Claves: rígido, tubo, tornillo, corrugado, luz, punto, sencillo, aislamiento, conductor, registro, interruptor, aluminio, caja, PVC, mecanismo
Relación comercial: ADMON: Conselleria, 5.28, Alicante, 5.52, Andalucía, 5.66, Aragón, 5.85, Asturias, 6.19, Baleares, 5.5, Canarias, 5.38, Cantabria, 5.56, Castellón, 5.65, Castilla - La Manc, 5.34, Castilla y León, 5.57, Cataluña, 6, Comunitat Valencia, 5.58, Extremadura, 5.33, Galicia, 5.54, Madrid (Comunidad, 6.16, Murcia (Región), Navarra (Comunidad, 6.03, País Vasco, 6.35, Rioja, La, 5.8, Valencia, 5.64

| Medición | Uds. | Parcial |
|---|---|---|
| CONSERVATORIO | 81 | 81.00 |
| Total |  | 81 |

**DFSDAGSADG** ud CONMUTADOR SENCILLO SIMÓN 82 (25/07/2006)
2 ud × 6.87 (7.08 con costes indirectos) = 14.16
Suministro e instalación de interruptor conmutado Simón serie 82 Nature o equivalente aprobado por la direccion facultativa, , incluyendo caja de mecanismo universal con tornillos, tecla, mecanismo con soporte y marco. Color a definir por la direccion facultativa.
Incluso transporte, montaje, conexionado, parte proporcional de accesorios, pequeño material auxiliar y color a definir por la DF. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.08 | 18.5 | 1.48 |
| O01OB220 | h | Ayudante electricista | 0.08 | 16 | 1.28 |
| P15GK050 | ud | Caja mecan. empotrar enlazable | 1 | 0.1600028617959 | 0.16 |
| P15MSD020 | ud | Conmutador Simón serie 82 (material) | 1 | 1.6000286179594 | 1.60 |
| P15MSD110 | ud | Tecla interrup. y conmutad. Simón serie 82 (material) | 1 | 1.2000214634695 | 1.20 |
| P15MSD120 | ud | Marco 1 elemento blanco Simón serie 82 (material) | 1 | 0.8800157398777 | 0.88 |
| P01DW090NNN | ud | Pequeño material | 1 | 0.0700012520357 | 0.07 |
| %0300 | % | Medios auxiliares | 3 % | 6.67 | 0.20 |
|  |  | Total |  |  | 6.87 |

Relación comercial: ADMON: Conselleria, 6.48, Alicante, 6.72, Andalucía, 6.85, Aragón, 7.04, Asturias, 7.39, Baleares, 6.7, Canarias, 6.57, Cantabria, 6.76, Castellón, 6.84, Castilla - La Manc, 6.53, Castilla y León, 6.77, Cataluña, 7.2, Comunitat Valencia, 6.78, Extremadura, 6.52, Galicia, 6.74, Madrid (Comunidad, 7.35, Murcia (Región), Navarra (Comunidad, 7.22, País Vasco, 7.54, Rioja, La, 6.99, Valencia, 6.83

| Medición | Uds. | Parcial |
|---|---|---|
| CONSERVATORIO | 2 | 2.00 |
| Total |  | 2 |

**SGSDFHDFSH** ud INTERRUPTOR DOBLE SIMÓN 27 (18/11/2020)
2 ud × 11.69 (12.05 con costes indirectos) = 24.10
Suministro e instalación de interruptor doble Simón serie 27 o similar, incluyendo caja de mecanismo universal con tornillos, tecla, mecanismo con soporte y marco. Color a definir por la direccion facultativa.
Incluso transporte, montaje, conexionado, parte proporcional de accesorios, pequeño material auxiliar, pruebas y puesta en funcionamiento. Todo ello segun normativa vigente.

| Código | Ud | Descripción | Rendimiento | Precio | Importe |
|---|---|---|---|---|---|
| O01OB200 | h | Oficial 1ª electricidad | 0.12 | 18.5 | 2.22 |
| O01OB220 | h | Ayudante electricista | 0.12 | 16 | 1.92 |
| P15GK050 | ud | Caja mecan. empotrar enlazable | 1 | 0.1600028617959 | 0.16 |
| P15MSA050 | ud | Dos interruptores unipol.Simón serie 27 (material) | 2 | 1.8600332683778 | 3.72 |
| P15MSA110 | ud | Placa mod.ancho s/garras c/bastidor Simón 27 (material) | 1 | 1.2400221789185 | 1.24 |
| P15MSA120 | ud | Pieza intermed.mod.ancho (oro) Simón serie 27 (material) | 1 | 1.6600296911329 | 1.66 |
| P01DW090 | ud | Pequeño material | 1 | 0.7100126992195 | 0.71 |
| %0050 | % | Medios auxiliares | 0.5 % | 11.63 | 0.06 |
|  |  | Total |  |  | 11.69 |

Relación comercial: ADMON: Conselleria, 11.12, Alicante, 11.46, Andalucía, 11.67, Aragón, 11.95, Asturias, 12.45, Baleares, 11.44, Canarias, 11.26, Cantabria, 11.53, Castellón, 11.65, Castilla - La Manc, 11.19, Castilla y León, Cataluña, 12.18, Comunitat Valencia, 11.57, Extremadura, Galicia, 11.49, Madrid (Comunidad, 12.4, Murcia (Región), 11.47, Navarra (Comunidad, 12.2, País Vasco, 12.67, Rioja, La, 11.87, Valencia, 11.62

| Medición | Uds. | Parcial |
|---|---|---|
| CONSERVATORIO | 2 | 2.00 |
| Total |  | 2 |

**AEGEAGAEGAEG** ud CONMUTADOR DOBLE. SIMÓN 27 (18/11/2020)
8 ud × 11.36 (11.71 con costes indirectos) = 93.68
Suministro e instalación de conmutador doble Simón serie 27 o similar, incluyendo caja de mecanismo universal con tornillos, tecla, mecanismo con soporte y marco. Color a definir por la direccion facultativa.
Incluso transporte, montaje, conexionado, parte proporcional de accesorios, pequeño material auxiliar, pruebas y puesta en funcionamiento. Todo ello segun normativa vigente.

| Código | Ud | Descripción | Rendimiento | Precio | Importe |
|---|---|---|---|---|---|
| O01OB200 | h | Oficial 1ª electricidad | 0.12 | 18.5 | 2.22 |
| O01OB220 | h | Ayudante electricista | 0.12 | 16 | 1.92 |
| P15GK050 | ud | Caja mecan. empotrar enlazable | 1 | 0.1600028617959 | 0.16 |
| P15MSA060 | ud | Dos conmutadores Simón serie 27 (material) | 2 | 2.4100431058013 | 4.82 |
| P15MSA100 | ud | Pieza intermed.mod.ancho (bco.nieve) Simón 27 (material) | 1 | 0.2300041138317 | 0.23 |
| P15MSA110 | ud | Placa mod.ancho s/garras c/bastidor Simón 27 | 1 | 1.2400221789185 | 1.24 |
| P01DW090 | ud | Pequeño material | 1 | 0.7100126992195 | 0.71 |
| %0050 | % | Medios auxiliares | 0.5 % | 11.30 | 0.06 |
|  |  | Total |  |  | 11.36 |

Relación comercial: ADMON: Conselleria, 10.78, Alicante, 11.13, Andalucía, 11.34, Aragón, 11.62, Asturias, 12.12, Baleares, 11.11, Canarias, 10.92, Cantabria, 11.2, Castellón, 11.32, Castilla - La Manc, 10.85, Castilla y León, Cataluña, 11.85, Comunitat Valencia, 11.24, Extremadura, Galicia, 11.16, Madrid (Comunidad, 12.07, Murcia (Región), 11.14, Navarra (Comunidad, 11.87, País Vasco, 12.34, Rioja, La, 11.54, Valencia, 11.29

| Medición | Uds. | Parcial |
|---|---|---|
| CONSERVATORIO | 8 | 8.00 |
| Total |  | 8 |

**SDHSFGJHSFJ** ud INTERRUPTOR SENCILLO SIMÓN 44 (ESTANCO) (18/11/2020)
19 ud × 8.69 (8.96 con costes indirectos) = 170.24
Suministro e instalación de interruptor sencillo de superficie Simón serie 44 o similar, incluyendo caja estanca e interruptor. Con grado de proteccion IP44. Color blanco.
Incluso transporte, montaje, conexionado, parte proporcional de accesorios, pequeño material auxiliar, pruebas y puesta en funcionamiento. Todo ello según normativa vigente.

| Código | Ud | Descripción | Rendimiento | Precio | Importe |
|---|---|---|---|---|---|
| O01OB200 | h | Oficial 1ª electricidad | 0.12 | 18.5 | 2.22 |
| O01OB220 | h | Ayudante electricista | 0.12 | 16 | 1.92 |
| P07MS44001 | ud | Interruptor Simón serie 44 (serie estanca) REF. 44201-34 (material) | 1 | 3.8000679676535 | 3.80 |
| P01DW090 | ud | Pequeño material | 1 | 0.7100126992195 | 0.71 |
| %0050 | % | Medios auxiliares | 0.5 % | 8.65 | 0.04 |
|  |  | Total |  |  | 8.69 |

Relación comercial: ADMON: Conselleria, 8.12, Alicante, 8.46, Andalucía, 8.67, Aragón, 8.95, Asturias, 9.46, Baleares, 8.44, Canarias, 8.26, Cantabria, 8.53, Castellón, 8.65, Castilla - La Manc, 8.19, Castilla y León, Cataluña, 9.19, Comunitat Valencia, 8.57, Extremadura, Galicia, 8.49, Madrid (Comunidad, 9.41, Murcia (Región), 8.47, Navarra (Comunidad, 9.21, País Vasco, 9.68, Rioja, La, 8.87, Valencia, 8.62

| Medición | Uds. | Parcial |
|---|---|---|
| CONSERVATORIO | 19 | 19.00 |
| Total |  | 19 |

**RGDGHSDH** ud BASE ENCHUFE SCHUKO SIMÓN 82 NATURE O EQUIVALENTE (25/07/2006)
261 ud × 7.03 (7.25 con costes indirectos) = 1892.25
Suministro e instalación base de enchufe empotrada Simon serie 82 Nature o equivalente aprobado por la direccion facultativa, con toma de tierra lateral, sistema schuko 10-16 A, incluyendo caja de mecanismo universal con tornillos, base de enchufe, tapa, soporte y marco. Color a definir por la direccion facultativa. Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.08 | 18.5 | 1.48 |
| O01OB220 | h | Ayudante electricista | 0.08 | 16 | 1.28 |
| P15GK050 | ud | Caja mecan. empotrar enlazable | 1 | 0.1600028617959 | 0.16 |
| P15MSE070 | ud | Base ench. t.t. lateral Simón s.82 nat.alum. (material) | 1 | 1.2000214634695 | 1.20 |
| P15MSE150 | ud | Tapa ench.2p+t.t. lateral+seg.Simón s.82 n.al (material) | 1 | 1.4400257561634 | 1.44 |
| P15MSE120 | ud | Marco 1 elemento blanco Simón s.82 nat.alum. | 1 | 1.2000214634695 | 1.20 |
| P01DW090NNN | ud | Pequeño material | 1 | 0.0700012520357 | 0.07 |
| %0300 | % | Medios auxiliares | 3 % | 6.83 | 0.20 |
|  |  | Total |  |  | 7.03 |

Claves: monofásico, rígido, toma, lateral, tubo, schuko, tornillo, corrugado, base, enchufe, tierra, aislamiento, conductor, registro, aluminio, caja, PVC, mecanismo
Relación comercial: ADMON: Conselleria, 6.65, Alicante, 6.88, Andalucía, 7.01, Aragón, 7.21, Asturias, 7.55, Baleares, 6.86, Canarias, 6.74, Cantabria, 6.92, Castellón, 7, Castilla - La Manc, 6.7, Castilla y León, 6.93, Cataluña, 7.37, Comunitat Valencia, 6.94, Extremadura, 6.69, Galicia, 6.9, Madrid (Comunidad, 7.52, Murcia (Región), Navarra (Comunidad, 7.39, País Vasco, 7.71, Rioja, La, 7.16, Valencia, 6.99

| Medición | Uds. | Parcial |
|---|---|---|
| CONSERVATORIO | 157 | 157.00 |
| AUDITORIO | 104 | 104.00 |
| Subtotal |  | 261.00 |
| Total |  | 261 |

**ASFGDFGDE** ud B. ENCHUFE SIMON 44 (ESTANCO) (25/07/2006)
39 ud × 8.75 (9.02 con costes indirectos) = 351.78
Suministro e instalación de base de enchufe de superficie Simón serie 44 o equivalente aprobado por la direccion facultativa, con toma de tierra lateral, sistema schuko 10-16 A, incluyendo caja estanca y base de enchufe. Con grado de proteccion IP44. Color blanco. Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.186 | 18.5 | 3.44 |
| O01OB220 | h | Ayudante electricista | 0.186 | 16 | 2.98 |
| P07MS44004 | ud | B. enchufe Simón serie 44 (serie estanca) REF. 44432-34 (material) | 1 | 2.0000357724492 | 2.00 |
| P01DW090NNN | ud | Pequeño material | 1 | 0.0700012520357 | 0.07 |
| %0300 | % | Medios auxiliares | 0.03 % | 8.49 | 0.00 |
|  |  | Costes indirectos | 3.08 % | 8.49 | 0.26 |
|  |  | Total |  |  | 8.75 |

Relación comercial: ADMON: Conselleria, 7.83, Alicante, 8.38, Andalucía, 8.72, Aragón, 9.15, Asturias, 9.94, Baleares, 8.33, Canarias, 8.06, Cantabria, 8.48, Castellón, 8.67, Castilla - La Manc, 7.94, Castilla y León, 8.5, Cataluña, 9.54, Comunitat Valencia, 8.54, Extremadura, Galicia, 8.43, Madrid (Comunidad, 9.86, Murcia (Región), Navarra (Comunidad, País Vasco, 10.3, Rioja, La, 9.03, Valencia, 8.63

| Medición | Uds. | Parcial |
|---|---|---|
| CONSERVATORIO | 38 | 38.00 |
| AUDITORIO | 1 | 1.00 |
| Subtotal |  | 39.00 |
| Total |  | 39 |

**FDGDFSDSF** ud TOMAS DE FUERZA SUELO (25/07/2006)
13 ud × 35.09 (36.17 con costes indirectos) = 470.21
Suministro e instalación de puesto de trabajo para superficie en pared marca Eunea Unica, o equivalente aprobado por la direccion facultativa, formado por dos bases de enchufe color blanco y dos bases de enchufe color rojo, con toma de tierra lateral, sistema schuko 10/16 A y, incluyendo cajas de mecanismo universal con tornillos, soportes y marco embellecedor. Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.261 | 18.5 | 4.83 |
| O01OB220 | h | Ayudante electricista | 0.261 | 16 | 4.18 |
| P07MEU008M | ud | Base enchufe REF. U3.067.18S (material) | 2 | 3.6000643904086 | 7.20 |
| P07MEU008O | ud | Base enchufe REF. U3.067.03S (material) | 2 | 3.6000643904086 | 7.20 |
| P07MEUB1M | ud | Puesto de trabajo de empotrar 3 columnas 422.734.18 (material) | 1 | 9.590171528894 | 9.59 |
| P01DW090NNN | ud | Pequeño material | 1 | 0.0700012520357 | 0.07 |
| P07MEURJ45P | ud | Tapa Ciega U9.867.18 (material) | 1 | 1.0000178862246 | 1.00 |
| %0300 | % | Medios auxiliares | 3 % | 34.07 | 1.02 |
|  |  | Total |  |  | 35.09 |

Relación comercial: ADMON: Conselleria, 33.81, Alicante, 34.58, Andalucía, 35.04, Aragón, 35.66, Asturias, 36.77, Baleares, 34.52, Canarias, 34.12, Cantabria, 34.72, Castellón, 35, Castilla - La Manc, 33.97, Castilla y León, 34.74, Cataluña, 36.18, Comunitat Valencia, 34.8, Extremadura, 33.96, Galicia, 34.64, Madrid (Comunidad, 36.66, Murcia (Región), 34.59, Navarra (Comunidad, 36.21, País Vasco, 37.27, Rioja, La, 35.5, Valencia, 34.94

| Medición | Uds. | Parcial |
|---|---|---|
| CONSERVATORIO | 5 | 5.00 |
| AUDITORIO | 8 | 8.00 |
| Subtotal |  | 13.00 |
| Total |  | 13 |

**DFGDSFSDFG** ud PUESTO RED TECHO (25/07/2006)
12 ud × 29.51 (30.42 con costes indirectos) = 365.04
Suministro e instalación de puesto deTECHO marca Eunea Unica, o equivalente aprobado por la direccion facultativa, formado por UNA bases de enchufe color blanco, con toma de tierra lateral, sistema schuko 10/16 A y un adaptador cableado para conector RJ-45, incluyendo cajas de mecanismo universal con tornillos, soportes y marco embellecedor. Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.256 | 18.5 | 4.74 |
| O01OB220 | h | Ayudante electricista | 0.256 | 16 | 4.10 |
| P07MEU008M | ud | Base enchufe REF. U3.067.18S | 1 | 3.6000643904086 | 3.60 |
| P07MEURJ45M | ud | Adaptador para 1 conector RJ-45 AVAYA, REF. U9.462.18 (material) | 1 | 2.0000357724492 | 2.00 |
| P01DW090NNN | ud | Pequeño material | 1 | 0.0700012520357 | 0.07 |
| P07MEURJ45P | ud | Tapa Ciega U9.867.18 | 1 | 1.0000178862246 | 1.00 |
| P07MEUB1SU | ud | Puesto de trabajo desuperficie 3 columnas 422.734.18 (material) | 1 | 13.140235024991 | 13.14 |
| %0300 | % | Medios auxiliares | 3 % | 28.65 | 0.86 |
|  |  | Total |  |  | 29.51 |

Relación comercial: ADMON: Conselleria, 28.24, Alicante, 29.01, Andalucía, 29.46, Aragón, 30.06, Asturias, 31.15, Baleares, 28.94, Canarias, 28.57, Cantabria, 29.14, Castellón, 29.41, Castilla - La Manc, 28.41, Castilla y León, 29.16, Cataluña, 30.59, Comunitat Valencia, 29.22, Extremadura, 28.39, Galicia, 29.06, Madrid (Comunidad, 31.04, Murcia (Región), 29.02, Navarra (Comunidad, 30.61, País Vasco, 31.64, Rioja, La, 29.9, Valencia, 29.36

| Medición | Uds. | Parcial |
|---|---|---|
| CONSERVATORIO | 12 | 12.00 |
| Total |  | 12 |

**DFGEFGEG** ud PUESTO DE TRABAJO EN PARED USB HDMI (25/07/2006)
2 ud × 33.52 (34.55 con costes indirectos) = 69.10
Suministro e instalación de puesto de trabajo para superficie en pared marca Eunea Unica, o equivalente aprobado por la direccion facultativa, formado por dos bases de enchufe color blanco, con toma de tierra lateral, sistema schuko 10/16 A, PUNTO DE PUERTO USB incluyendo cajas de mecanismo universal con tornillos, soportes y marco embellecedor.
Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.2 | 18.5 | 3.70 |
| O01OB220 | h | Ayudante electricista | 0.2 | 16 | 3.20 |
| P07MEU008M | ud | Base enchufe REF. U3.067.18S | 2 | 3.6000643904086 | 7.20 |
| P01DW090NNN | ud | Pequeño material | 1 | 0.0700012520357 | 0.07 |
| P07MEURJ45P | ud | Tapa Ciega U9.867.18 | 1 | 1.0000178862246 | 1.00 |
| PEGSD |  | USB (material) | 1 | 1.3100234309542 | 1.31 |
| P235YGERG |  | HDMI (material) | 1 | 2.9200522277759 | 2.92 |
| P07MEUB1SU | ud | Puesto de trabajo desuperficie 3 columnas 422.734.18 | 1 | 13.140235024991 | 13.14 |
| %0300 | % | Medios auxiliares | 3 % | 32.54 | 0.98 |
|  |  | Total |  |  | 33.52 |

Relación comercial: ADMON: Conselleria, 32.55, Alicante, 33.13, Andalucía, 33.49, Aragón, 33.96, Asturias, 34.81, Baleares, 33.08, Canarias, 32.78, Cantabria, 33.24, Castellón, 33.45, Castilla - La Manc, 32.66, Castilla y León, 33.26, Cataluña, 34.37, Comunitat Valencia, 33.3, Extremadura, 32.65, Galicia, 33.17, Madrid (Comunidad, 34.72, Murcia (Región), 33.15, Navarra (Comunidad, País Vasco, 35.19, Rioja, La, 33.84, Valencia, 33.4

| Medición | Uds. | Parcial |
|---|---|---|
| CONSERVATORIO | 13 | 13.00 |
| Subtotal |  | 13.00 |
|  | -11 | -11.00 |
| Subtotal |  | -11.00 |
| Total |  | 2 |

**GHJTFJTFUJ** ud PUESTO DE TRABAJO EN PARED (25/07/2006)
94 ud × 40.7 (41.95 con costes indirectos) = 3943.30
Suministro e instalación de puesto de trabajo para superficie en pared marca Eunea Unica, o equivalente aprobado por la direccion facultativa, formado por dos bases de enchufe color blanco y dos bases de enchufe color rojo, con toma de tierra lateral, sistema schuko 10/16 A y dos adaptadores (2 de ellos cableados adaptadores para conectores RJ-45, PUNTO DE PUERTO USB Y CONEXION ENTRADA HDMI incluyendo cajas de mecanismo universal con tornillos, soportes y marco embellecedor.
Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.2 | 18.5 | 3.70 |
| O01OB220 | h | Ayudante electricista | 0.2 | 16 | 3.20 |
| P07MEU008M | ud | Base enchufe REF. U3.067.18S | 2 | 3.6000643904086 | 7.20 |
| P07MEU008O | ud | Base enchufe REF. U3.067.03S | 2 | 3.6000643904086 | 7.20 |
| P07MEURJ45M | ud | Adaptador para 1 conector RJ-45 AVAYA, REF. U9.462.18 | 2 | 2.0000357724492 | 4.00 |
| P01DW090NNN | ud | Pequeño material | 1 | 0.0700012520357 | 0.07 |
| P07MEURJ45P | ud | Tapa Ciega U9.867.18 | 1 | 1.0000178862246 | 1.00 |
| P07MEUB1SU | ud | Puesto de trabajo desuperficie 3 columnas 422.734.18 | 1 | 13.140235024991 | 13.14 |
| %0300 | % | Medios auxiliares | 3 % | 39.51 | 1.19 |
|  |  | Total |  |  | 40.7 |

Relación comercial: ADMON: Conselleria, 39.73, Alicante, 40.3, Andalucía, 40.67, Aragón, 41.14, Asturias, 41.99, Baleares, 40.26, Canarias, 39.96, Cantabria, 40.42, Castellón, 40.62, Castilla - La Manc, 39.84, Castilla y León, 40.44, Cataluña, 41.55, Comunitat Valencia, 40.48, Extremadura, 39.83, Galicia, 40.35, Madrid (Comunidad, 41.9, Murcia (Región), 40.33, Navarra (Comunidad, País Vasco, 42.36, Rioja, La, 41.01, Valencia, 40.58

| Medición | Uds. | Parcial |
|---|---|---|
| CONSERVATORIO | 82 | 82.00 |
| Subtotal |  | 82.00 |
|  | 12 | 12.00 |
| Subtotal |  | 12.00 |
| Total |  | 94 |

**SDHSDHESH** ud KIT ALARMA OPTICO-ACÚSTICA MINUSVÁLIDO I/ CABLEADO Y CONEXIONADO (25/07/2006)
4 ud × 163.79 (168.83 con costes indirectos) = 675.32
Suministro e instalación de KIT de alarma óptico-acústica para minusválidos en aseos accesibles, incluyendo caja de mecanismo con tornillos, base de enchufe, tapa, soporte y marco. Color a definir por la direccion facultativa. Incluso transporte, montaje, cableado necesario hasta mecanismo y conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.799 | 18.5 | 14.78 |
| O01OB220 | h | Ayudante electricista | 0.799 | 16 | 12.78 |
| P961545KIT | ud | KIT alarma optico-acústica minusválidos i/ cableado y conexionad (material) | 1 | 131.36234953446 | 131.36 |
| P01DW090NNN | ud | Pequeño material | 1 | 0.0700012520357 | 0.07 |
| 01.056 | m3 | TRANSP.VERTED.<20km.CARGA MAN. (material) | 0.005 | 5.3900964067507 | 0.03 |
| %0300 | % | Medios auxiliares | 3 % | 159.02 | 4.77 |
|  |  | Total |  |  | 163.79 |

Relación comercial: ADMON: Conselleria, 159.9, Alicante, 162.24, Andalucía, 163.67, Aragón, 165.54, Asturias, 168.95, Baleares, 162.07, Canarias, 160.88, Cantabria, 162.67, Castellón, 163.5, Castilla - La Manc, 160.38, Castilla y León, 162.74, Cataluña, 167.18, Comunitat Valencia, 162.93, Extremadura, 160.33, Galicia, 162.42, Madrid (Comunidad, 168.61, Murcia (Región), 162.3, Navarra (Comunidad, 167.23, País Vasco, 170.49, Rioja, La, 165.06, Valencia, 163.33

**DFGDFGDFGR** ud PUESTO DE TRABAJO EN PARED USB HDMI 4F (25/07/2006)
2 ud × 45.05 (46.44 con costes indirectos) = 92.88
Suministro e instalación de puesto de trabajo para superficie en pared marca Eunea Unica, o equivalente aprobado por la direccion facultativa, formado por dos bases de enchufe color blanco y dos bases de enchufe color rojo, con toma de tierra lateral, sistema schuko 10/16 A y dos adaptadores (2 de ellos cableados adaptadores para conectores RJ-45, PUNTO DE PUERTO USB Y CONEXION ENTRADA HDMI incluyendo cajas de mecanismo universal con tornillos, soportes y marco embellecedor.
Incluso transporte, montaje, conexionado, parte proporcional de accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.2 | 18.5 | 3.70 |
| O01OB220 | h | Ayudante electricista | 0.2 | 16 | 3.20 |
| P07MEU008M | ud | Base enchufe REF. U3.067.18S | 2 | 3.6000643904086 | 7.20 |
| P07MEU008O | ud | Base enchufe REF. U3.067.03S | 2 | 3.6000643904086 | 7.20 |
| P07MEURJ45M | ud | Adaptador para 1 conector RJ-45 AVAYA, REF. U9.462.18 | 2 | 2.0000357724492 | 4.00 |
| P01DW090NNN | ud | Pequeño material | 1 | 0.0700012520357 | 0.07 |
| P07MEURJ45P | ud | Tapa Ciega U9.867.18 | 1 | 1.0000178862246 | 1.00 |
| PEGSD |  | USB | 1 | 1.3100234309542 | 1.31 |
| P235YGERG |  | HDMI | 1 | 2.9200522277759 | 2.92 |
| P07MEUB1SU | ud | Puesto de trabajo desuperficie 3 columnas 422.734.18 | 1 | 13.140235024991 | 13.14 |
| %0300 | % | Medios auxiliares | 3 % | 43.74 | 1.31 |
|  |  | Total |  |  | 45.05 |

Relación comercial: ADMON: Conselleria, 44.08, Alicante, 44.66, Andalucía, 45.02, Aragón, 45.5, Asturias, 46.35, Baleares, 44.62, Canarias, 44.32, Cantabria, 44.78, Castellón, 44.98, Castilla - La Manc, 44.2, Castilla y León, 44.8, Cataluña, 45.91, Comunitat Valencia, 44.84, Extremadura, 44.19, Galicia, 44.7, Madrid (Comunidad, 46.26, Murcia (Región), 44.68, Navarra (Comunidad, País Vasco, 46.72, Rioja, La, 45.37, Valencia, 44.94

| Medición | Uds. | Parcial |
|---|---|---|
| CONSERVATORIO | 13 | 13.00 |
| Subtotal |  | 13.00 |
|  | -11 | -11.00 |
| Subtotal |  | -11.00 |
| Total |  | 2 |

**DFGDFGDFG** ud TOMA M1 ENCHUFE BLANCO + RJ45 (25/07/2006)
24 ud × 17.69 (18.23 con costes indirectos) = 437.52
Suministro e instalaci?n de puesto de trabajo M1 para superficie en pared marca Eunea Unica, o equivalente aprobado por la direccion facultativa, formado
1 ud Echufe 16A BLANCO
1 ud toma de datos RJ45
incluyendo cajas de mecanismo universal con tornillos, soportes y marco embellecedor.
Incluso transporte, montaje, conexionado, parte proporcional de accesorios y peque?o material auxiliar. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.2 | 18.5 | 3.70 |
| O01OB220 | h | Ayudante electricista | 0.2 | 16 | 3.20 |
| P07MEU008M | ud | Base enchufe REF. U3.067.18S | 1 | 3.6000643904086 | 3.60 |
| P07MEU008O | ud | Base enchufe REF. U3.067.03S | 1 | 3.6000643904086 | 3.60 |
| P07MEURJ45M | ud | Adaptador para 1 conector RJ-45 AVAYA, REF. U9.462.18 | 1 | 2.0000357724492 | 2.00 |
| P01DW090NNN | ud | Pequeño material | 1 | 0.0700012520357 | 0.07 |
| P07MEURJ45P | ud | Tapa Ciega U9.867.18 | 1 | 1.0000178862246 | 1.00 |
| %0300 | % | Medios auxiliares | 3 % | 17.17 | 0.52 |
|  |  | Total |  |  | 17.69 |

Relación comercial: ADMON: Conselleria, 16.72, Alicante, 17.29, Andalucía, 17.65, Aragón, 18.13, Asturias, 18.98, Baleares, 17.25, Canarias, 16.96, Cantabria, 17.41, Castellón, 17.61, Castilla - La Manc, 16.83, Castilla y León, 17.43, Cataluña, 18.54, Comunitat Valencia, 17.47, Extremadura, 16.82, Galicia, 17.33, Madrid (Comunidad, 18.89, Murcia (Región), 17.31, Navarra (Comunidad, País Vasco, 19.35, Rioja, La, 18.01, Valencia, 17.57

**DFGDFGDFGD** ud TOMA M2 ENCHUFE ROJO + RJ45 (25/07/2006)
66 ud × 17.69 (18.23 con costes indirectos) = 1203.18
Suministro e instalaci?n de puesto de trabajo M2 para superficie en pared marca Eunea Unica, o equivalente aprobado por la direccion facultativa, formado
1 ud Echufe 16A ROJO
1 ud toma de datos RJ45
incluyendo cajas de mecanismo universal con tornillos, soportes y marco embellecedor.
Incluso transporte, montaje, conexionado, parte proporcional de accesorios y peque?o material auxiliar. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.2 | 18.5 | 3.70 |
| O01OB220 | h | Ayudante electricista | 0.2 | 16 | 3.20 |
| P07MEU008M | ud | Base enchufe REF. U3.067.18S | 1 | 3.6000643904086 | 3.60 |
| P07MEU008O | ud | Base enchufe REF. U3.067.03S | 1 | 3.6000643904086 | 3.60 |
| P07MEURJ45M | ud | Adaptador para 1 conector RJ-45 AVAYA, REF. U9.462.18 | 1 | 2.0000357724492 | 2.00 |
| P01DW090NNN | ud | Pequeño material | 1 | 0.0700012520357 | 0.07 |
| P07MEURJ45P | ud | Tapa Ciega U9.867.18 | 1 | 1.0000178862246 | 1.00 |
| %0300 | % | Medios auxiliares | 3 % | 17.17 | 0.52 |
|  |  | Total |  |  | 17.69 |

Relación comercial: ADMON: Conselleria, 16.72, Alicante, 17.29, Andalucía, 17.65, Aragón, 18.13, Asturias, 18.98, Baleares, 17.25, Canarias, 16.96, Cantabria, 17.41, Castellón, 17.61, Castilla - La Manc, 16.83, Castilla y León, 17.43, Cataluña, 18.54, Comunitat Valencia, 17.47, Extremadura, 16.82, Galicia, 17.33, Madrid (Comunidad, 18.89, Murcia (Región), 17.31, Navarra (Comunidad, País Vasco, 19.35, Rioja, La, 18.01, Valencia, 17.57

**DFGDFGDFGW** ud TOMA MP ENCHUFE BLANCO +RJ45 (25/07/2006)
24 ud × 18.55 (19.12 con costes indirectos) = 458.88
Suministro e instalaci?n de puesto de trabajo MP para superficie en pared marca Eunea Unica, o equivalente aprobado por la direccion facultativa, formado
1 ud Echufe 16A BLANCO
1 ud toma de datos RJ45
incluyendo cajas de mecanismo universal con tornillos, soportes y marco embellecedor.
Incluso transporte, montaje, conexionado, parte proporcional de accesorios y peque?o material auxiliar. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.2 | 18.5 | 3.70 |
| O01OB220 | h | Ayudante electricista | 0.2 | 16 | 3.20 |
| P07MEU008M | ud | Base enchufe REF. U3.067.18S | 1 | 3.6000643904086 | 3.60 |
| P07MEU008O | ud | Base enchufe REF. U3.067.03S | 1 | 3.6000643904086 | 3.60 |
| P01DW090NNN | ud | Pequeño material | 1 | 0.0700012520357 | 0.07 |
| P07MEURJ45P | ud | Tapa Ciega U9.867.18 | 1 | 1.0000178862246 | 1.00 |
| %0300 | % | Medios auxiliares | 3 % | 15.17 | 0.46 |
| P235YGERG |  | HDMI | 1 | 2.9200522277759 | 2.92 |
|  |  | Total |  |  | 18.55 |

Relación comercial: ADMON: Conselleria, 17.58, Alicante, 18.15, Andalucía, 18.51, Aragón, 18.99, Asturias, 19.84, Baleares, 18.11, Canarias, 17.82, Cantabria, 18.27, Castellón, 18.47, Castilla - La Manc, 17.69, Castilla y León, 18.29, Cataluña, 19.4, Comunitat Valencia, 18.33, Extremadura, 17.68, Galicia, 18.19, Madrid (Comunidad, 19.75, Murcia (Región), 18.17, Navarra (Comunidad, País Vasco, 20.21, Rioja, La, 18.87, Valencia, 18.43

**DFGDFGDFGS** ud TOMA MP ENCHUFE ROJO +RJ45 (25/07/2006)
15 ud × 23.04 (23.75 con costes indirectos) = 356.25
Suministro e instalaci?n de puesto de trabajo MP para superficie en pared marca Eunea Unica, o equivalente aprobado por la direccion facultativa, formado
1 ud Echufe 16A ROJO
1 ud toma de datos RJ45
incluyendo cajas de mecanismo universal con tornillos, soportes y marco embellecedor.
Incluso transporte, montaje, conexionado, parte proporcional de accesorios y peque?o material auxiliar. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB200 | h | Oficial 1ª electricidad | 0.2 | 18.5 | 3.70 |
| O01OB220 | h | Ayudante electricista | 0.2 | 16 | 3.20 |
| P07MEU008M | ud | Base enchufe REF. U3.067.18S | 2 | 3.6000643904086 | 7.20 |
| P07MEU008O | ud | Base enchufe REF. U3.067.03S | 2 | 3.6000643904086 | 7.20 |
| P01DW090NNN | ud | Pequeño material | 1 | 0.0700012520357 | 0.07 |
| P07MEURJ45P | ud | Tapa Ciega U9.867.18 | 1 | 1.0000178862246 | 1.00 |
| %0300 | % | Medios auxiliares | 3 % | 22.37 | 0.67 |
|  |  | Total |  |  | 23.04 |

Relación comercial: ADMON: Conselleria, 22.07, Alicante, 22.65, Andalucía, 23.01, Aragón, 23.48, Asturias, 24.34, Baleares, 22.61, Canarias, 22.31, Cantabria, 22.76, Castellón, 22.97, Castilla - La Manc, 22.19, Castilla y León, 22.78, Cataluña, 23.9, Comunitat Valencia, 22.83, Extremadura, 22.18, Galicia, 22.69, Madrid (Comunidad, 24.25, Murcia (Región), 22.67, Navarra (Comunidad, País Vasco, 24.71, Rioja, La, 23.36, Valencia, 22.93

#### 13.03 CANALIZACIONES (25/07/2006)
Importe: 104461.16
Relación comercial: ADMON: Conselleria, 100428.36, Alicante, 103666.98, Andalucía, 105531.08, Aragón, 108257.24, Asturias, 113055.58, Baleares, 103459.44, Canarias, 101623.57, Cantabria, 104083.97, Castellón, 104651.17, Castilla - La Manc, 100812.78, Castilla y León, 104300.42, Cataluña, 110626.65, Comunitat Valencia, 104352.62, Extremadura, 100671.89, Galicia, 103886.94, Madrid (Comunidad, 112629.64, Murcia (Región), 103684.77, Navarra (Comunidad, 110771.64, País Vasco, 115074.28, Rioja, La, 107593.71, Valencia, 105311.77

**ASGAGDAGH** m. BAND. CHAPA GALVANIZADA. 100X300 CON TAPA (18/11/2020)
199 m. × 36.84 (37.97 con costes indirectos) = 7556.03
Suministro y colocación de bandeja de chapa galvanizada o similar de dimensiones 100x300 mm. con tapa, con soportes cada 1,5 m. Incluso transporte, montaje, p.p. de piezas especiales, accesorios y pequeño material auxiliar. Todo ello según normativa vigente. Medido según modelaje en Revit. Medido según modelaje en Revit.

| Código | Ud | Descripción | Rendimiento | Precio | Importe |
|---|---|---|---|---|---|
| P15GI040 | m. | Tapa bandeja galv. 300 mm. (material) | 1 | 8.2801480979398 | 8.28 |
| P01DW090 | ud | Pequeño material | 6 | 0.7100126992195 | 4.26 |
| P15GH080A | m. | Bandeja chapa perf. 300x60 (material) | 1 | 14.16025326894 | 14.16 |
| O01OB200 | h | Oficial 1ª electricidad | 0.4 | 18.5 | 7.40 |
| O01OB220 | h | Ayudante electricista | 0.16 | 16 | 2.56 |
| %0050 | % | Medios auxiliares | 0.5 % | 36.66 | 0.18 |
|  |  | Total |  |  | 36.84 |

Relación comercial: ADMON: Conselleria, 35.62, Alicante, 36.45, Andalucía, 36.94, Aragón, 37.63, Asturias, 38.84, Baleares, 36.38, Canarias, 35.95, Cantabria, 36.59, Castellón, 36.82, Castilla - La Manc, 35.78, Castilla y León, 36.62, Cataluña, 38.21, Comunitat Valencia, 36.68, Extremadura, 35.76, Galicia, 36.51, Madrid (Comunidad, 38.72, Murcia (Región), 36.47, Navarra (Comunidad, 38.23, País Vasco, 39.4, Rioja, La, 37.45, Valencia, 36.84

| Medición | Uds. | Parcial |
|---|---|---|
| CONSERVATORIO | 199 | 199.00 |
| Total |  | 199 |

**HHJDJFJSJRFJ** m. BAND. CHAPA GALVANIZADA. 100X400 CON TAPA (18/11/2020)
134 m. × 46.8 (48.24 con costes indirectos) = 6464.16
Suministro y colocación de bandeja de chapa galvanizada o similar de dimensiones 100x400 mm. con tapa, con soportes cada 1,5 m. Incluso transporte, montaje, p.p. de piezas especiales, accesorios y pequeño material auxiliar. Todo ello según normativa vigente. Medido según modelaje en Revit. Medido según modelaje en Revit.

| Código | Ud | Descripción | Rendimiento | Precio | Importe |
|---|---|---|---|---|---|
| P15GI050 | m. | Tapa bandeja galv. 400 mm. (material) | 1 | 10.700191382603 | 10.70 |
| P01DW090 | ud | Pequeño material | 8 | 0.7100126992195 | 5.68 |
| P15GH090A | m. | Bandeja chapa perf. 400x100 (material) | 1 | 20.230361838324 | 20.23 |
| O01OB200 | h | Oficial 1ª electricidad | 0.4 | 18.5 | 7.40 |
| O01OB220 | h | Ayudante electricista | 0.16 | 16 | 2.56 |
| %0050 | % | Medios auxiliares | 0.5 % | 46.57 | 0.23 |
|  |  | Total |  |  | 46.8 |

Relación comercial: ADMON: Conselleria, 45.58, Alicante, 46.41, Andalucía, 46.9, Aragón, 47.59, Asturias, 48.8, Baleares, 46.34, Canarias, 45.91, Cantabria, 46.55, Castellón, 46.78, Castilla - La Manc, 45.74, Castilla y León, 46.58, Cataluña, 48.17, Comunitat Valencia, 46.64, Extremadura, 45.72, Galicia, 46.47, Madrid (Comunidad, 48.68, Murcia (Región), 46.43, Navarra (Comunidad, 48.19, País Vasco, 49.36, Rioja, La, 47.41, Valencia, 46.8

| Medición | Uds. | Parcial |
|---|---|---|
| CONSERVATORIO | 134 | 134.00 |
| Total |  | 134 |

**DHFJDGFJKGKGK** m. BAND. CHAPA GALVANIZADA. 100X500 CON TAPA (18/11/2020)
371 m. × 57.62 (59.39 con costes indirectos) = 22033.69
Suministro y colocación de bandeja de chapa galvanizada o similar de dimensiones 100x500 mm. con tapa, con soportes cada 1,5 m. Incluso transporte, montaje, p.p. de piezas especiales, accesorios y pequeño material auxiliar. Todo ello según normativa vigente. Medido según modelaje en Revit. Medido según modelaje en Revit.

| Código | Ud | Descripción | Rendimiento | Precio | Importe |
|---|---|---|---|---|---|
| P15GI060 | m. | Tapa bandeja galv.500 mm. (material) | 1 | 16.200289756839 | 16.20 |
| P15GH100 | m. | Bandeja chapa perf. 500x100 mm. (material) | 1 | 24.070430521426 | 24.07 |
| P01DW090 | ud | Pequeño material | 10 | 0.7100126992195 | 7.10 |
| O01OB200 | h | Oficial 1ª electricidad | 0.4 | 18.5 | 7.40 |
| O01OB220 | h | Ayudante electricista | 0.16 | 16 | 2.56 |
| %0050 | % | Medios auxiliares | 0.5 % | 57.33 | 0.29 |
|  |  | Total |  |  | 57.62 |

Relación comercial: ADMON: Conselleria, 56.39, Alicante, 57.22, Andalucía, 57.72, Aragón, 58.4, Asturias, 59.62, Baleares, 57.15, Canarias, 56.72, Cantabria, 57.37, Castellón, 57.6, Castilla - La Manc, 56.55, Castilla y León, 57.4, Cataluña, 58.98, Comunitat Valencia, 57.46, Extremadura, 56.53, Galicia, 57.29, Madrid (Comunidad, 59.5, Murcia (Región), 57.25, Navarra (Comunidad, 59, País Vasco, 60.17, Rioja, La, 58.22, Valencia, 57.62

| Medición | Uds. | Parcial |
|---|---|---|
| CONSERVATORIO | 259 | 259.00 |
| AUDITORIO | 112 | 112.00 |
| Subtotal |  | 371.00 |
| Total |  | 371 |

**BNFGNFGFDF** m TUBO PVC CORRUGADO Ø20MM. (25/07/2006)
17892 m × 0.68 (0.7 con costes indirectos) = 12524.40
Suministro e instalacion de tubo de PVC corrugado de 20 mm de diámetro según UNE-EN 50.086 . Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.012 | 18.5 | 0.22 |
| P15GB010 | m. | Tubo PVC corrugado M 20/gp5 (material) | 1 | 0.080001430898 | 0.08 |
| P01DW090 | ud | Pequeño material | 0.5 | 0.7100126992195 | 0.36 |
| %0300 | % | Medios auxiliares | 3 % | 0.66 | 0.02 |
|  |  | Total |  |  | 0.68 |

Relación comercial: ADMON: Conselleria, 0.66, Alicante, 0.68, Andalucía, 0.69, Aragón, 0.7, Asturias, 0.73, Baleares, Canarias, 0.67, Cantabria, Castellón, Castilla - La Manc, Castilla y León, Cataluña, 0.72, Comunitat Valencia, Extremadura, Galicia, Madrid (Comunidad, Murcia (Región), Navarra (Comunidad, País Vasco, 0.74, Rioja, La, Valencia

**DFGHRSHSRH** m TUBO PVC CORRUGADO Ø25MM. (25/07/2006)
10810 m × 0.7 (0.72 con costes indirectos) = 7783.20
Suministro e instalacion de tubo de PVC corrugado de 25 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.012 | 18.5 | 0.22 |
| P15GB020 | m. | Tubo PVC corrugado M 25/gp5 (material) | 1 | 0.1000017886225 | 0.10 |
| P01DW090 | ud | Pequeño material | 0.5 | 0.7100126992195 | 0.36 |
| %0300 | % | Medios auxiliares | 3 % | 0.68 | 0.02 |
|  |  | Total |  |  | 0.7 |

Relación comercial: ADMON: Conselleria, 0.68, Alicante, 0.7, Andalucía, 0.71, Aragón, 0.72, Asturias, 0.75, Baleares, Canarias, 0.69, Cantabria, Castellón, Castilla - La Manc, Castilla y León, Cataluña, 0.74, Comunitat Valencia, Extremadura, Galicia, Madrid (Comunidad, Murcia (Región), Navarra (Comunidad, País Vasco, 0.76, Rioja, La, Valencia

**SDFHDHDSH** m TUBO PVC CORRUGADO Ø32MM. (25/07/2006)
9692 m × 0.68 (0.7 con costes indirectos) = 6784.40
Suministro e instalacion de tubo de PVC corrugado de 32 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.012 | 18.5 | 0.22 |
| P15GB025 | m. | Tubo PVC corrugado M 32/gp5 (material) | 1 | 0.080001430898 | 0.08 |
| P01DW090 | ud | Pequeño material | 0.5 | 0.7100126992195 | 0.36 |
| %0300 | % | Medios auxiliares | 3 % | 0.66 | 0.02 |
|  |  | Total |  |  | 0.68 |

Relación comercial: ADMON: Conselleria, 0.66, Alicante, 0.68, Andalucía, 0.69, Aragón, 0.7, Asturias, 0.73, Baleares, Canarias, 0.67, Cantabria, Castellón, Castilla - La Manc, Castilla y León, Cataluña, 0.72, Comunitat Valencia, Extremadura, Galicia, Madrid (Comunidad, Murcia (Región), Navarra (Comunidad, País Vasco, 0.74, Rioja, La, Valencia

**DFSHDHFGF** m TUBO PVC CORRUGADO Ø40MM. (25/07/2006)
6442 m × 0.84 (0.87 con costes indirectos) = 5604.54
Suministro e instalacion de tubo de PVC corrugado de 40 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.016 | 18.5 | 0.30 |
| P01DW090 | ud | Pequeño material | 0.5 | 0.7100126992195 | 0.36 |
| P15GB040 | m. | Tubo PVC corrugado M 40/gp5 (material) | 1 | 0.1600028617959 | 0.16 |
| %0300 | % | Medios auxiliares | 3 % | 0.82 | 0.02 |
|  |  | Total |  |  | 0.84 |

Relación comercial: ADMON: Conselleria, 0.81, Alicante, 0.83, Andalucía, 0.84, Aragón, 0.88, Asturias, 0.91, Baleares, Canarias, Cantabria, Castellón, Castilla - La Manc, Castilla y León, Cataluña, 0.89, Comunitat Valencia, Extremadura, Galicia, Madrid (Comunidad, Murcia (Región), Navarra (Comunidad, País Vasco, 0.93, Rioja, La, 0.86, Valencia

**FGDFGJDFJ** m TUBO RIGIDO DE PVC Ø 20MM. (25/07/2006)
6456 m × 2.43 (2.5 con costes indirectos) = 16140.00
Suministro e instalación de tubo de rígido de PVC de 20 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.08 | 18.5 | 1.48 |
| P07CTVH032 | m. | Tubo libre de halogenos rigido Ø20mm. (material) | 1 | 0.1700030406582 | 0.17 |
| P01DW090 | ud | Pequeño material | 1 | 0.7100126992195 | 0.71 |
| %0300 | % | Medios auxiliares | 3 % | 2.36 | 0.07 |
|  |  | Total |  |  | 2.43 |

Relación comercial: ADMON: Conselleria, 2.28, Alicante, 2.4, Andalucía, 2.47, Aragón, 2.59, Asturias, 2.77, Baleares, 2.39, Canarias, 2.32, Cantabria, 2.42, Castellón, 2.44, Castilla - La Manc, 2.3, Castilla y León, 2.43, Cataluña, 2.67, Comunitat Valencia, Extremadura, 2.29, Galicia, 2.41, Madrid (Comunidad, 2.75, Murcia (Región), Navarra (Comunidad, 2.68, País Vasco, 2.85, Rioja, La, 2.56, Valencia, 2.46

**FUKFLKFL** m TUBO RIGIDO DE PVC Ø 32MM. (25/07/2006)
3900 m × 2.46 (2.54 con costes indirectos) = 9906.00
Suministro e instalación de tubo de rígido de PVC de 32 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.08 | 18.5 | 1.48 |
| P01DW090 | ud | Pequeño material | 1 | 0.7100126992195 | 0.71 |
| P15GD010 | m. | Tubo PVC ríg. der.ind. M 32/gp5 (material) | 1 | 0.2000035772449 | 0.20 |
| %0300 | % | Medios auxiliares | 3 % | 2.39 | 0.07 |
|  |  | Total |  |  | 2.46 |

Relación comercial: ADMON: Conselleria, 2.31, Alicante, 2.43, Andalucía, 2.5, Aragón, 2.62, Asturias, 2.8, Baleares, 2.42, Canarias, 2.35, Cantabria, 2.45, Castellón, 2.47, Castilla - La Manc, 2.33, Castilla y León, 2.46, Cataluña, 2.7, Comunitat Valencia, Extremadura, 2.32, Galicia, 2.44, Madrid (Comunidad, 2.78, Murcia (Región), Navarra (Comunidad, 2.71, País Vasco, 2.88, Rioja, La, 2.59, Valencia, 2.49

**JHVJLVUJV** m TUBO RIGIDO DE PVC Ø 40MM. (25/07/2006)
2325 m × 2.56 (2.64 con costes indirectos) = 6138.00
Suministro e instalación de tubo de rígido de PVC de 40 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.08 | 18.5 | 1.48 |
| P01DW090 | ud | Pequeño material | 1 | 0.7100126992195 | 0.71 |
| P15GD020 | m. | Tubo PVC ríg. der.ind. M 40/gp5 (material) | 1 | 0.2900051870051 | 0.29 |
| %0300 | % | Medios auxiliares | 0.03 % | 2.48 | 0.00 |
|  |  | Costes indirectos | 3.08 % | 2.48 | 0.08 |
|  |  | Total |  |  | 2.56 |

Relación comercial: ADMON: Conselleria, 2.4, Alicante, 2.53, Andalucía, 2.6, Aragón, 2.71, Asturias, 2.89, Baleares, 2.51, Canarias, 2.44, Cantabria, 2.55, Castellón, 2.57, Castilla - La Manc, 2.42, Castilla y León, 2.56, Cataluña, 2.79, Comunitat Valencia, Extremadura, 2.41, Galicia, 2.54, Madrid (Comunidad, 2.87, Murcia (Región), Navarra (Comunidad, 2.8, País Vasco, 2.98, Rioja, La, 2.68, Valencia, 2.59

**FGNFGXNFGN** m TUBO ACERO Ø 32MM. (25/07/2006)
182 m × 7.5 (7.73 con costes indirectos) = 1406.86
Suministro e instalación de tubo de acero enchufable de 32 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.16 | 18.5 | 2.96 |
| P01DW090 | ud | Pequeño material | 3 | 0.7100126992195 | 2.13 |
| P15GM030 | m. | Tubo de acero enchufable pg.M 32 (material) | 1 | 2.1900391708319 | 2.19 |
| %0300 | % | Medios auxiliares | 3 % | 7.28 | 0.22 |
|  |  | Total |  |  | 7.5 |

Relación comercial: ADMON: Conselleria, 7.18, Alicante, 7.44, Andalucía, 7.59, Aragón, 7.8, Asturias, 8.18, Baleares, 7.42, Canarias, 7.28, Cantabria, 7.48, Castellón, 7.53, Castilla - La Manc, 7.22, Castilla y León, 7.49, Cataluña, 7.98, Comunitat Valencia, 7.51, Extremadura, Galicia, 7.46, Madrid (Comunidad, 8.14, Murcia (Región), Navarra (Comunidad, 7.99, País Vasco, 8.34, Rioja, La, 7.75, Valencia, 7.55

**XGFNFXMFM** m TUBO ACERO Ø 40MM. (25/07/2006)
110 m × 8.17 (8.42 con costes indirectos) = 926.20
Suministro e instalación de tubo de acero enchufable de 40 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.16 | 18.5 | 2.96 |
| P01DW090 | ud | Pequeño material | 3 | 0.7100126992195 | 2.13 |
| P15GM040 | m. | Tubo de acero enchufable pg.M 40 (material) | 1 | 2.8400507968779 | 2.84 |
| %0300 | % | Medios auxiliares | 3 % | 7.93 | 0.24 |
|  |  | Total |  |  | 8.17 |

Relación comercial: ADMON: Conselleria, 7.85, Alicante, 8.11, Andalucía, 8.26, Aragón, 8.47, Asturias, 8.85, Baleares, 8.09, Canarias, 7.95, Cantabria, 8.15, Castellón, 8.2, Castilla - La Manc, 7.89, Castilla y León, 8.16, Cataluña, 8.65, Comunitat Valencia, 8.18, Extremadura, Galicia, 8.13, Madrid (Comunidad, 8.81, Murcia (Región), Navarra (Comunidad, 8.66, País Vasco, 9.01, Rioja, La, 8.42, Valencia, 8.22

**XGMNFXMFHM** m TUBO ACERO Ø 50MM. (25/07/2006)
76 m × 9.06 (9.34 con costes indirectos) = 709.84
Suministro e instalación de tubo de acero enchufable de 50 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.16 | 18.5 | 2.96 |
| P01DW090 | ud | Pequeño material | 3 | 0.7100126992195 | 2.13 |
| P15GM050 | m. | Tubo de acero enchufable pg.M 50 (material) | 1 | 3.7100663578933 | 3.71 |
| %0300 | % | Medios auxiliares | 3 % | 8.80 | 0.26 |
|  |  | Total |  |  | 9.06 |

Relación comercial: ADMON: Conselleria, 8.75, Alicante, 9, Andalucía, 9.16, Aragón, 9.36, Asturias, 9.75, Baleares, 8.98, Canarias, 8.85, Cantabria, 9.04, Castellón, 9.09, Castilla - La Manc, 8.79, Castilla y León, 9.05, Cataluña, 9.55, Comunitat Valencia, 9.07, Extremadura, Galicia, 9.02, Madrid (Comunidad, 9.7, Murcia (Región), Navarra (Comunidad, 9.56, País Vasco, 9.91, Rioja, La, 9.31, Valencia, 9.12

**XDFMFHMNF** m TUBO ACERO Ø 63MM. (25/07/2006)
42 m × 11.18 (11.52 con costes indirectos) = 483.84
Suministro e instalación de tubo de acero enchufable de 63 mm de diámetro según UNE-EN 50.086. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.16 | 18.5 | 2.96 |
| P01DW090 | ud | Pequeño material | 3 | 0.7100126992195 | 2.13 |
| P15GM070 | m. | Tubo de acero enchufable pg.M 63 (material) | 1 | 5.7601030246538 | 5.76 |
| %0300 | % | Medios auxiliares | 3 % | 10.85 | 0.33 |
|  |  | Total |  |  | 11.18 |

Relación comercial: ADMON: Conselleria, 10.86, Alicante, 11.11, Andalucía, 11.27, Aragón, 11.47, Asturias, 11.86, Baleares, 11.09, Canarias, 10.96, Cantabria, 11.15, Castellón, 11.21, Castilla - La Manc, 10.9, Castilla y León, 11.16, Cataluña, 11.66, Comunitat Valencia, 11.19, Extremadura, Galicia, 11.13, Madrid (Comunidad, 11.82, Murcia (Región), Navarra (Comunidad, 11.67, País Vasco, 12.02, Rioja, La, 11.42, Valencia, 11.23

#### 13.04 EQUIPOS (25/07/2006)
Importe: 53464.03
Con objeto de alcanzar 1 Punto en el Requisito TRA 3 del esquema Nueva Construcción del certificado medioambiental BREEAM ES, se instalarán en el edificio 4 estaciones de carga eléctrica para vehículos que, en cumplimiento co la opción 3 del Requisito TRA 3, supondrán más de un 3% de las plazas totales disponibles en el edificio.
Relación comercial: ADMON: Conselleria, 53419.71, Alicante, 53458.17, Andalucía, 53476.48, Aragón, 53504.41, Asturias, 53554.95, Baleares, 53452.73, Canarias, 53435.1, Cantabria, 53461.52, Castellón, 53469.22, Castilla - La Manc, 53427.65, Castilla y León, 53462.81, Cataluña, 53528.57, Comunitat Valencia, 53465.37, Extremadura, 53427, Galicia, 53458.03, Madrid (Comunidad, 53549.75, Murcia (Región), 53456.24, Navarra (Comunidad, 53529.45, País Vasco, 53577.45, Rioja, La, 53493.37, Valencia, 53470.22

**FZD<GDHGDHDHD** ud GRUPO ELECTRÓGENO HFW-160 T5 INSONORIZADO (25/07/2006)
1 ud × 25533.8 (26320.24 con costes indirectos) = 26320.24
Suministro, instalación, montaje y puesta en marcha de grupo electrógeno insonorizado estándar marca HIMOINSA, modelo HFW-160 T5, 400/230V, 50 Hz Insonorizado estándar equivalente aprobado por la direccion facultativa, compuesto por:
Cuadro Cuadro Automático AS5 CEM 7
Prime Power 153 KVA / 122 Kw
ESP Power 169 KVA / 135 Kw
Voltaje 400/230 V
Velocidad del motor 1.500 RPM
Motor FPT_IVECO
Modelo de motor N67.TE1PV
Alternador STAMFORD
Normativa Stage 3A
Magnetotérmico 4 P
Regulador Electrónico
Refrigeración Refrigerados por agua
Puesta en Servicio del Sistema de Alimentación Ininterrumpida así como de las Baterías asociadas. Realización de Protocolo de Pruebas y Cursillo de Manejo. Incluye sistema de escape a cubierta
Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.97 | 18.5 | 54.95 |
| O01OB210 | h | Oficial 2ª electricidad | 2.97 | 17.5 | 51.98 |
| M02GE030 | h. | Grúa telescópica autoprop. 40 t. (maquinaria) | 2.227 | 44.660798798791 | 99.46 |
| PWQ34444E |  | Chimenea doble pared aislada (material) | 1 | 2025.7762328406 | 2025.78 |
| %0300 | % | Medios auxiliares | 3 % | 2232.17 | 66.97 |
| FHGDHDSHDSH | 1 | Grupo electrógeno insonorizado estándar de emergencia (material) | 1 | 23107.633300927 | 23107.63 |
| %PM01 | % | Pequeño material | 0.5 % | 25406.77 | 127.03 |
|  |  | Total |  |  | 25533.8 |

Relación comercial: ADMON: Conselleria, 25524.99, Alicante, 25534.72, Andalucía, 25540.32, Aragón, 25548.11, Asturias, 25562.25, Baleares, 25533.66, Canarias, 25528.74, Cantabria, 25536.13, Castellón, 25537.97, Castilla - La Manc, 25526.65, Castilla y León, 25536.5, Cataluña, 25554.89, Comunitat Valencia, 25537.16, Extremadura, 25526.48, Galicia, 25535.14, Madrid (Comunidad, 25560.78, Murcia (Región), 25534.66, Navarra (Comunidad, 25555.13, País Vasco, 25568.52, Rioja, La, 25546.08, Valencia, 25538.94

**SFAGADHDH** ud BATERIA DE CONDENSADORES 450 KVAR (25/07/2006)
1 ud × 16221.67 (16721.3 con costes indirectos) = 16721.30
Suministro e instalación de equipo para la corrección automática del factor de potencia ref. VarSet SAH con NS cabecera 450kVAr marca schneider electric, o equivalente aprobado por la direccion facultativa, compuesto por:
Modelo elegido:VarSet SAH con NS
Tensión (V): 400
Frecuencia (Hz)50 Hz
Potencia (kVAr) 450
Referencia: VLVAF6P03519AA
Descripción: VarSet SAH 450 kvar 400V 50+4x100 NS
Marca: SCHNEIDER ELECTRIC
Interruptor en carga recomendado INS 1000A
Interruptor automático recomendado NS 1250 A
Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 2.227 | 18.5 | 41.20 |
| O01OB210 | h | Oficial 2ª electricidad | 2.227 | 17.5 | 38.97 |
| %0300 | % | Medios auxiliares | 3 % | 80.17 | 2.41 |
| CHJCJCDGJD | ud | Batería de condensadores (material) | 1 | 16058.377218605 | 16058.38 |
| %PM01 | % | Pequeño material | 0.5 % | 16140.96 | 80.70 |
|  |  | Total |  |  | 16221.67 |

Relación comercial: ADMON: Conselleria, 16215.06, Alicante, 16222.35, Andalucía, 16226.56, Aragón, 16232.4, Asturias, 16243.01, Baleares, 16221.56, Canarias, 16217.89, Cantabria, 16223.41, Castellón, 16224.8, Castilla - La Manc, 16216.31, Castilla y León, 16223.69, Cataluña, 16237.46, Comunitat Valencia, 16224.2, Extremadura, 16216.19, Galicia, 16222.69, Madrid (Comunidad, 16241.89, Murcia (Región), 16222.31, Navarra (Comunidad, 16237.65, País Vasco, 16247.71, Rioja, La, 16230.88, Valencia, 16225.54

**FJDFJDSJDSJ** ud PARARRAYOS INGESCO PDC 6.4 90M (18/11/2020)
1 ud × 6288.43 (6482.11 con costes indirectos) = 6482.11
Suministro e instalación del sistema externo de protección contra el rayo formado por pararrayos con dispositivo de cebado electropulsante, modelo 6.4 de INGESCO o equivalente, con Certificación de Producto AENOR, tiempo de avance en el cebado de 15 µs y radio de protección de 90 metros para un nivel de protección 1, según C. T. E. y UNE 21186. Colocado sobre mástil de acero galvanizado de 6 m de altura; incluso pieza de adaptación, soportes de anclaje, pletina conductora de cobre estañado, fijaciones, vías de chispas, contador de impactos de rayo, tubo de protección de la bajada y toma de tierra registrable con resistencia inferior a 10 ohmios, para 1 bajada. Totalmente montado, instalado, conexionado y comprobado según C. T. E. y UNE 21186. Sin incluir ayudas de albañilería y elementos de elevación.

| Código | Ud | Descripción | Rendimiento | Precio |
|---|---|---|---|---|
| O01OA040 | h | Oficial segunda | 1.199 | 17.5 |
| O01OA030 | h. | Oficial primera | 1.199 | 18.5 |
| O01OB200 | h | Oficial 1ª electricidad | 4.798 | 18.5 |
| O01OB220 | h | Ayudante electricista | 4.798 | 16 |
| P23PB300 | ud | Pieza adapt. latón unión cabeza-mástil 1 1/2" (material) | 1 | 41.27073816449 |
| P23PB310 | ud | Mástil acero 6 m y 1 1/2" diámetro (material) | 1 | 141.45253000647 |
| P23PB320 | ud | Anclaje acedro para muro en U.30cm long. (material) | 1 | 66.07118174286 |
| P23PC060 | m. | Conductor pletina cobre estañado 30x2mm (material) | 40 | 11.240201041165 |
| P23PB340 | ud | Grapa latón.40x40x15mm (material) | 34 | 6.9301239515366 |
| P23PB350 | ud | Manguito seccionador latón 75x50x15mm (material) | 1 | 20.640369171676 |
| P23PE050 | ud | Contador mec. rayos Aplicaciones Tecnlg. (material) | 1 | 278.30497773631 |
| P23PC050 | m. | Tubo protección acero 35x13 mm y 2 m (material) | 1 | 29.360525139555 |
| P23PD200 | ud | Electrodo acero cobrizado D=14mm y 2 m long. (material) | 3 | 21.210379366824 |
| P23PD210 | ud | Puente comprobación y equipotencialidad AT (material) | 3 | 36.710656603305 |
| P23PD230 | ud | Gel Conductiver Plus. Mejora conductividad. (material) | 1 | 55.981001270854 |
| P23PB360 | ud | Protector vía chispas de unión tomas tierra (material) | 1 | 116.32208052565 |
| P23PD220 | ud | Arqueta reg.polipropileno 250x250x250mm (material) | 4 | 71.291275108953 |
| P23PB370 | ud | Protector vía chispas para mástil de antena (material) | 1 | 116.32208052565 |
| STRHTHSETH | ud | PARARRAYOS INGESCO PDC MODELO 6.4 (material) | 1 | 3597.204339254 |
| FGHFHFH | ud | CERTIFICADO AENOR (material) | 1 | 410.26733800251 |
| %0050 | % | Medios auxiliares | 0.5 % |  |
| %PM01 | % | Pequeño material | 0.5 % |  |

Relación comercial: ADMON: Conselleria, 6262.6, Alicante, 6281.88, Andalucía, 6289.17, Aragón, 6301.8, Asturias, 6324.61, Baleares, 6278.51, Canarias, 6270.52, Cantabria, 6282.47, Castellón, 6286.32, Castilla - La Manc, 6267.16, Castilla y León, 6283.01, Cataluña, 6312.71, Comunitat Valencia, 6284.26, Extremadura, 6266.87, Galicia, 6280.87, Madrid (Comunidad, 6322.29, Murcia (Región), 6280.04, Navarra (Comunidad, 6313.09, País Vasco, 6334.79, Rioja, La, 6294.86, Valencia, 6285.63

**DFGDSGDG** ud PUESTOS DE RECARGA DE VE + TOTEM (25/07/2006)
2 ud × 1911.32 (1970.19 con costes indirectos) = 3940.38
Suministro e instalación de punto de recarga de vehiculo electrico de 3,6kW monofásicos de SIMON, o equivalente aprobado por la direccion facultativa, formado por:
- PLUG&DRIVE RPLC01-EXT-B-LI-Mx GYTECH: Poste de recarga de vehiculos electricos envolvente IP54 e IK10 básica de 2 tomas modo 3 tipo 2 de recarga de VE monofásica/trifasica 32A. Controlador de carga modo 3 según EN 61851-1 con selector de potencia manual 6A-32A, telegestionable Modbus Ethernet mediante conector RJ45 para activación, programacion horaria y gestion dinamica remota.
- PLUG&DRIVE RA-TOTEM-01-SLC-SI-E: TOTEM RECTANGULAR SIMPLE DE 1,5M DE RECARGA DE ve DE ALUMINIO ip54 E ik09.
Comprende todos los trabajos y materiales necesarios para dejar la unidad completa, totalmente instalada, probada y en perfecto estado de funcionamiento, segun Documentos de Proyecto, indicaciones de la D.F. y normativa vigente, i/ p.p. de pruebas, documentación final con planos as built y legalización de la instalación según normativa viegente, p.p. de limpieza final y retirada de escombros a pie de carga, transporte a vertedero y canon de vertido y con p.p.de medios auxiliares y medidas de protección y seguridad necesarias para realizar los trabajos; con marcado CE y DdP (Declaración de prestaciones).
Con objeto de alcanzar 1 Punto en el Requisito TRA 3 del esquema Nueva Construcción del certificado medioambiental BREEAM ES, se instalarán en el edificio 4 estaciones de carga eléctrica para vehículos que, en cumplimiento co la opción 3 del Requisito TRA 3, supondrán más de un 3% de las plazas totales disponibles en el edificio.

| Código | Ud | Descripción | Rendimiento | Precio | Importe |
|---|---|---|---|---|---|
| O01OB200 | h | Oficial 1ª electricidad | 0.176 | 18.5 | 3.26 |
| O01OB220 | h | Ayudante electricista | 0.176 | 16 | 2.82 |
| P01DW090NNN | ud | Pequeño material | 1 | 0.0700012520357 | 0.07 |
| TRANS1 | m3 | TRANSP.VERTED.<20km.CARGA MAN. (25/07/2006) | 0.005 | 7.41 | 0.04 |
| %0300 | % | Medios auxiliares | 3 % | 6.19 | 0.19 |
| FGHSDFHDSFH | ud | Recarga de VE (material) | 1 | 1451.4859611396 | 1451.49 |
| DFGDGHSD | ud | Totem puesto de recarga de VE (material) | 1 | 453.44811032969 | 453.45 |
|  |  | Total |  |  | 1911.32 |

Relación comercial: ADMON: Conselleria, 1910.45, Alicante, 1910.95, Andalucía, 1911.28, Aragón, 1911.7, Asturias, 1912.44, Baleares, 1910.92, Canarias, 1910.66, Cantabria, 1911.05, Castellón, 1911.24, Castilla - La Manc, 1910.56, Castilla y León, 1911.08, Cataluña, 1912.05, Comunitat Valencia, 1911.11, Extremadura, 1910.54, Galicia, 1911.01, Madrid (Comunidad, 1912.37, Murcia (Región), 1910.98, Navarra (Comunidad, 1912.07, País Vasco, 1912.78, Rioja, La, 1911.59, Valencia, 1911.21

| Medición | Uds. | Parcial |
|---|---|---|
| CONSERVATORIO | 2 | 2.00 |
| Total |  | 2 |

#### 13.06 RED DE TIERRAS (18/11/2020)
Importe: 5799.15
Relación comercial: ADMON: Conselleria, 5412.97, Alicante, 5719.48, Andalucía, 5894.43, Aragón, 6137.8, Asturias, 6572.84, Baleares, 5686.28, Canarias, 5535.27, Cantabria, 5761.78, Castellón, 5830.51, Castilla - La Manc, 5471.63, Castilla y León, 5773.14, Cataluña, 6346.58, Comunitat Valencia, 5796.35, Extremadura, 5465.63, Galicia, 5732.58, Madrid (Comunidad, 6526.67, Murcia (Región), 5715.36, Navarra (Comunidad, 6352.69, País Vasco, 6775.02, Rioja, La, 6074.15, Valencia, 5853.76

**13.06.002** ud PUENTE DE CONEXIÓN Y COMPROBACIÓN EN ARQUETA (18/11/2020)
12 ud × 29.66 (30.57 con costes indirectos) = 366.84
Suministro e instalación de Arqueta de conexion a tierra compuesta por un puente de conexion realizado con pletina de Cu cadmiado de 25x330x4 mm cuyas dimensiones son 0,74x0,62x0,47 m, incluso terminales de presión para conexión al puente de mediante tornillo de conductores, realizada con hormigon in situ, disponiendo de cerco de patillas de anclaje en cada uno de los angulos, con argolla para su levantamiento, además de pasatubos de fibrocemento de diametro 60 mm totalmente instalado incluso pequeño material, montaje, conexionado, además de la excavacion para formación de la misma, carga de escombros, transporte de los mismos y canon de vertido.

| Código | Ud | Descripción | Rendimiento | Precio | Importe |
|---|---|---|---|---|---|
| P15EC010 | ud | Registro de comprobación + tapa (material) | 1 | 6.9301239515366 | 6.93 |
| P15EC020 | ud | Puente de prueba (material) | 1 | 3.3000590245412 | 3.30 |
| P01DW090NNN | ud | Pequeño material | 1 | 0.0700012520357 | 0.07 |
| O01OB200 | h | Oficial 1ª electricidad | 0.557 | 18.5 | 10.30 |
| O01OB220 | h | Ayudante electricista | 0.557 | 16 | 8.91 |
| %0050 | % | Medios auxiliares | 0.5 % | 29.51 | 0.15 |
|  |  | Total |  |  | 29.66 |

Claves: cable, toma, galvanizar, soldadura, tierra, placa, cobre, registro, acero, prueba, unión, comprobación, aluminizado
Relación comercial: ADMON: Conselleria, 27.01, Alicante, 28.6, Andalucía, 29.58, Aragón, 30.85, Asturias, 33.17, Baleares, 28.48, Canarias, 27.68, Cantabria, 28.89, Castellón, 29.46, Castilla - La Manc, 27.34, Castilla y León, 28.94, Cataluña, 31.97, Comunitat Valencia, 29.06, Extremadura, 27.31, Galicia, 28.73, Madrid (Comunidad, 32.93, Murcia (Región), 28.64, Navarra (Comunidad, 32.01, País Vasco, 34.21, Rioja, La, 30.52, Valencia, 29.35

**ERGGHSDHR** ud ARQUETA CON PICA DE PUESTA A TIERRA (18/11/2020)
13 ud × 107.36 (110.67 con costes indirectos) = 1438.71
Suministro e instalación de Arqueta con pica de puesta a tierra.
Totalmente montado, instalado, conexionado y comprobado según C. T. E. y UNE 21186. Sin incluir ayudas de albañilería y elementos de elevación.

| Código | Ud | Descripción | Rendimiento | Precio | Importe |
|---|---|---|---|---|---|
| O01OB200 | h | Oficial 1ª electricidad | 0.4 | 18.5 | 7.40 |
| O01OB220 | h | Ayudante electricista | 0.4 | 16 | 6.40 |
| P23PD200 | ud | Electrodo acero cobrizado D=14mm y 2 m long. | 1 | 21.210379366824 | 21.21 |
| P23PD220 | ud | Arqueta reg.polipropileno 250x250x250mm | 1 | 71.291275108953 | 71.29 |
| %0050 | % | Medios auxiliares | 0.5 % | 106.30 | 0.53 |
| %PM01 | % | Pequeño material | 0.5 % | 106.83 | 0.53 |
|  |  | Total |  |  | 107.36 |

Relación comercial: ADMON: Conselleria, 105.44, Alicante, 106.6, Andalucía, 107.29, Aragón, 108.23, Asturias, 109.9, Baleares, 106.52, Canarias, 105.93, Cantabria, 106.81, Castellón, 107.21, Castilla - La Manc, 105.69, Castilla y León, 106.85, Cataluña, 109.02, Comunitat Valencia, 106.94, Extremadura, 105.66, Galicia, 106.69, Madrid (Comunidad, 109.73, Murcia (Región), 106.64, Navarra (Comunidad, 109.05, País Vasco, 110.65, Rioja, La, 107.98, Valencia, 107.14

| Medición | Uds. | Parcial |
|---|---|---|
|  | 12 | 12.00 |
| Subtotal |  | 12.00 |
|  | 1 | 1.00 |
| Subtotal |  | 1.00 |
| Total |  | 13 |

**DJDTJKTK** m. CABLE CU DESNUDO 35 MM2 (18/11/2020)
512 m. × 7.57 (7.8 con costes indirectos) = 3993.60
Suministro e instalacion de linea de enlace con tierra realizada con conductor de cobre desnudo de seccion 1x50 mm2. En ejecución aérea. Incluso transporte, montaje, conexionado, parte proporcional de accesorios, cajas de registro, regletas de conexion, soportes, pequeño material auxiliar, pruebas y puesta en funcionamiento. Todo ello segun normativa vigente. Medido según modelaje en Revit.

| Código | Ud | Descripción | Rendimiento | Precio | Importe |
|---|---|---|---|---|---|
| O01OB200 | h | Oficial 1ª electricidad | 0.32 | 18.5 | 5.92 |
| P15EB010 | m. | Conduc cobre desnudo 35 mm2 (material) | 1 | 0.9000160976022 | 0.90 |
| P01DW090 | ud | Pequeño material | 1 | 0.7100126992195 | 0.71 |
| %0050 | % | Medios auxiliares | 0.5 % | 7.53 | 0.04 |
|  |  | Total |  |  | 7.57 |

Relación comercial: ADMON: Conselleria, 6.95, Alicante, 7.46, Andalucía, 7.75, Aragón, 8.16, Asturias, 8.89, Baleares, 7.4, Canarias, 7.15, Cantabria, 7.53, Castellón, 7.63, Castilla - La Manc, 7.04, Castilla y León, 7.55, Cataluña, 8.51, Comunitat Valencia, 7.59, Extremadura, 7.03, Galicia, 7.48, Madrid (Comunidad, 8.81, Murcia (Región), 7.45, Navarra (Comunidad, 8.52, País Vasco, 9.23, Rioja, La, 8.05, Valencia, 7.68

## 18 INSTALACION DE CLIMATIZACION, VENTILACION Y ACS (25/07/2006)
Importe: 1484734.82
Relación comercial: ADMON: Conselleria, 1481842.95, Alicante, 1484653.11, Andalucía, 1484719.37, Aragón, 1485850.84, Asturias, 1487957.34, Baleares, 1483674.19, Canarias, 1482946.79, Cantabria, 1484096.46, Castellón, 1483794.7, Castilla - La Manc, 1482591.43, Castilla y León, 1484148.19, Cataluña, 1486859.16, Comunitat Valencia, 1484241.61, Extremadura, 1482565.47, Galicia, 1483938.2, Madrid (Comunidad, 1487740.96, Murcia (Región), 1483868.98, Navarra (Comunidad, 1486913.54, País Vasco, 1488917.89, Rioja, La, 1485564.95, Valencia, 1484018.69

### 18IAV01.01 CAPTACION GEOTERMICA (15/03/2016)
Importe: 516574.01
Relación comercial: ADMON: Conselleria, 515850.77, Alicante, 516221.16, Andalucía, 516354.27, Aragón, 516545.82, Asturias, 516951.89, Baleares, 516138.95, Canarias, 515997.14, Cantabria, 516257.31, Castellón, 516341.11, Castilla - La Manc, 515904.76, Castilla y León, 516257.46, Cataluña, 516761.22, Comunitat Valencia, 516258.62, Extremadura, Galicia, 516211.41, Madrid (Comunidad, 516905.85, Murcia (Región), 516209.41, Navarra (Comunidad, 516761.52, País Vasco, 517144.73, Rioja, La, 516497.33, Valencia, 516299.1

**E23GS070S** u SONDA GEOTÉRMICA REHAU RAUGEO DOBLE U PE-XA L=150 M D=40 MM (18/11/2020)
85 u × 4529.02 (4668.51 con costes indirectos) = 396823.35
Sonda geotérmica doble U (4 tubos) REHAU RAUGEO en polietileno reticulado de altas prestaciones (RAU-PE-Xa) según DIN 16892/93, UV-estabilizado, color natural, con un revestimiento RAU-PE color verde, de D=40 mm, e=3,7 mm y 150 m de longitud. Mejora del agarre del material de relleno y la permeabilidad con RAUGEO relleno rojo < 10-10, alta resistencia a muescas, estrías, tensofisuración y cargas puntuales, pie de sonda curvado con protección adicional de resina especial reforzada con fibra de vidrio, sin presencia de soldaduras enterradas, testeada en fábrica, incluye colocación en perforación, tornillería para fijación de dos sondas simples en una doble, informe de inspección y 10 años de garantía REHAU.

| Código | Ud | Descripción | Rendimiento | Precio |
|---|---|---|---|---|
| O01OA030 | h. | Oficial primera | 0.081 | 18.5 |
| O01OA060 | h | Peón especializado | 0.081 | 15.5 |
| P21GDS13FGJH | u | Sonda doble2 tubos PE-Xa REHAU RAUGEO L=150 m D=40 e=3,7 mm o equivalente (material) | 1 | 1726.440878957 |
| P21GDW050 | u | Peso para sonda REHAU RAUGEO en acero de 12,5 kg l=360 mm o equivalente (material) | 1 | 80.05143179228 |
| P21GDW090 | u | Distanciador tubos 40 mm sonda REHAU RAUGEO o equivalente (material) | 20 | 6.3101128620773 |
| P21GDW060 | u | Perfiles planos acero inserción lastre sonda REHAU RAUGEO PE-RC o equivalente (material) | 1 | 9.3401670573379 |
| P21GDT100 | m | Tubo relleno perforación REHAU RAUGEO PE SDR 11 D=25 mm e=2,3 mm o equivalente (material) | 22 | 1.0400186016736 |
| P21GDW100 | u | Racor en Y REHAU RAUGEO PE 100 SDR 11 D=32 mm o equivalente (material) | 2 | 16.980303708094 |
| PR56ITRYJ | KG | Mortero preparado de bentonita y cemento (material) | 2736 | 0.5200093008368 |
| 6RT7IR67I | H | EQUIPO PERFORADOR DE ORUGAS (maquinaria) | 10.512 | 76.191362751453 |
| T7KTR67K | H | EQUIPO DE INYECCION SONDEOS GEOTERMICOS (maquinaria) | 10.512 | 24.62044035885 |
| %0050 | % | Medios auxiliares | 0.5 % |  |
| %PM01 | % | Pequeño material | 0.5 % |  |

Claves: fijación, estría, alto, mejora, colocación, perforación, resistencia, color, tubo, fábrica, natural, doble, inspección, rehau, resina, soldadura, permeabilidad, protección, verde, agarre, rojo, tornillo, refuerzo, pie, revestimiento, simple, relleno, garantía, vidrio, fibra, especial, curva, carga, material, retícula, polietileno, sondeo
Relación comercial: ADMON: Conselleria, 4528.86, Alicante, 4529.18, Andalucía, 4529.12, Aragón, 4529.21, Asturias, 4529.37, Baleares, 4529.04, Canarias, 4528.98, Cantabria, 4529.07, Castellón, Castilla - La Manc, 4528.96, Castilla y León, Cataluña, 4529.29, Comunitat Valencia, 4529.08, Extremadura, Galicia, 4529.06, Madrid (Comunidad, 4529.36, Murcia (Región), 4529.05, Navarra (Comunidad, País Vasco, 4529.46, Rioja, La, 4529.19, Valencia, 4529.03

**E23GT040F** m TUBO GEOTERMIA HORIZONTAL PE-XA SDR 11 D=40+ARMAFLEX-AF (15/03/2016)
3018 m × 13.25 (13.66 con costes indirectos) = 41225.88
Tubo para instalación geotérmica REHAU RAUGEO collect en polietileno reticulado a alta presión (RAU-PE-Xa) según DIN 16892/93, de D=40 mm y e=3,7 mm,aislada con coquilla ARMAFLEX-AF, grado de combustibilidad BL-S3,d0 y espesor según RITE, ITE.02.10 estabilizado frente a rayos UV, color natural interior y capa protectora exterior RAU-PE gris, insensible a la propagación de fisuras (tensofisuración), colocado sobre el suelo con p.p. de agua glicolada al 30% para llenado de tuberías, piezas especiales, etc. Medido según modelaje en Revit.

| Código | Ud | Descripción | Rendimiento | Precio | Importe |
|---|---|---|---|---|---|
| O01OB170 | h. | Oficial 1ª fontanero calefactor | 0.04 | 18.5 | 0.74 |
| O01OB180 | h | Oficial 2ª fontanero calefactor | 0.04 | 17.5 | 0.70 |
| P07CV1AF | m. | Coquilla ARMAFLEX AF 1" e=19 mm o equivalente (material) | 1 | 3.4200611708882 | 3.42 |
| P21GDT040 | m | Tubo geotermia horizontal PE-Xa REHAU RAUGEO Collect SDR 11 D=40 o equivalente (material) | 1 | 8.0601441629704 | 8.06 |
| %PM0200 | % | Pequeño Material | 2 % | 12.92 | 0.26 |
| %0050 | % | Medios auxiliares | 0.5 % | 13.18 | 0.07 |
|  |  | Total |  |  | 13.25 |

Claves: alto, colocación, interior, color, pieza, tubo, natural, rehau, presión, suelo, protección, estable, frente, gris, especial, fisura, horizontal, capa, rayo, retícula, polietileno, exterior
Relación comercial: ADMON: Conselleria, 13.11, Alicante, 13.17, Andalucía, 13.2, Aragón, 13.24, Asturias, 13.32, Baleares, 13.16, Canarias, 13.14, Cantabria, 13.18, Castellón, Castilla - La Manc, 13.12, Castilla y León, Cataluña, 13.28, Comunitat Valencia, Extremadura, Galicia, Madrid (Comunidad, 13.31, Murcia (Región), Navarra (Comunidad, País Vasco, 13.36, Rioja, La, 13.23, Valencia, 13.19

| Medición | Uds. | Parcial |
|---|---|---|
|  | 2124 | 2124.00 |
|  | 894 | 894.00 |
| Subtotal |  | 3018.00 |
| Total |  | 3018 |

**E23GD050** u COLECTOR MODULAR GEOTÉRMICO PREENSAMBLADO REHAU RAUGEO CLICK 6 C (15/03/2016)
11 u × 768.4 (792.07 con costes indirectos) = 8712.77
Colector modular REHAU RAUGEO CLICK para 6 conexiones de instalación geotérmica, preensamblado y testeado, fabricado en poliamida reforzada con fibra de vidrio, apto para frio y calor, efecto aislante (Landa=0,30 W/mk), diámetro interior colector 2-1/2�" (64 mm), válvula de cierre ID25 en cada módulo de impulsión y válvula de cierre ID25 y caudalímetro polimérico ID25 en cada módulo de retorno, salida EZB roscada 2�g AG (50mm) en línea principal más 3 conexiones 1/2�" IG (12mm) para conexionado de accesorios, conexiones tipo bayoneta para fijación del RAUGEO CLICK Fitting Set en cada salida del circuito geotérmico, presión máxima operativa 10 bar, presión nominal de trabajo 6 bar, incluso 6 tapones ciegos, 2 valvulas llenado 1/2�" (12mm), 2 aireadores 1/2"g (12mm), soporte fijación a pared, totalmente colocado.

| Código | Ud | Descripción | Rendimiento | Precio | Importe |
|---|---|---|---|---|---|
| O01OB170 | h. | Oficial 1ª fontanero calefactor | 0.269 | 18.5 | 4.98 |
| O01OB180 | h | Oficial 2ª fontanero calefactor | 0.269 | 17.5 | 4.71 |
| P21GDC120 | u | Colector modular geotérmico REHAU RAUGEO CLICK 6 conexiones o equivalente (material) | 1 | 739.90323383873 | 739.90 |
| %PM0200 | % | Pequeño Material | 2 % | 749.59 | 14.99 |
| %0050 | % | Medios auxiliares | 0.5 % | 764.58 | 3.82 |
|  |  | Total |  |  | 768.4 |

Claves: soporte, fijación, colector, tapón, colocación, ciego, cierre, interior, válvula, módulo, apto, polimérico, rehau, presión, pared, frío, refuerzo, agua, trabajo, accesorio, impulsión, salida, fabricación, vidrio, poliamida, fibra, línea, aislante, circuito, máximo, rosca, conexión, diámetro, bayoneta, calor
Relación comercial: ADMON: Conselleria, 767.46, Alicante, 767.83, Andalucía, 768.06, Aragón, 768.35, Asturias, 768.9, Baleares, 767.81, Canarias, 767.62, Cantabria, 767.9, Castellón, 768.03, Castilla - La Manc, 767.53, Castilla y León, 767.91, Cataluña, 768.61, Comunitat Valencia, 767.93, Extremadura, Galicia, 767.86, Madrid (Comunidad, 768.85, Murcia (Región), 767.84, Navarra (Comunidad, 768.63, País Vasco, 769.15, Rioja, La, 768.28, Valencia, 767.99

| Medición | Uds. | Parcial |
|---|---|---|
| c5 | 1 | 1.00 |
| c6 | 1 | 1.00 |
| c1 | 1 | 1.00 |
| c2 | 1 | 1.00 |
| c3 | 1 | 1.00 |
| c4 | 1 | 1.00 |
| c8 | 1 | 1.00 |
| c9 | 1 | 1.00 |
| c10 | 1 | 1.00 |
|  | 1 | 1.00 |
|  | 1 | 1.00 |
| Subtotal |  | 11.00 |
| Total |  | 11 |

**E23GD070** u COLECTOR MODULAR GEOTÉRMICO PREENSAMBLADO REHAU RAUGEO CLICK 8 C (15/03/2016)
1 u × 936.28 (965.12 con costes indirectos) = 965.12
Colector modular REHAU RAUGEO CLICK para 8 conexiones de instalación geotérmica, preensamblado y testeado, fabricado en poliamida reforzada con fibra de vidrio, apto para frio y calor, efecto aislante (Landa=0,30 W/mk), diámetro interior colector 2-1/2�" (64 mm), válvula de cierre ID25 en cada módulo de impulsión y válvula de cierre ID25 y caudalímetro polimérico ID25 en cada módulo de retorno, salida EZB roscada 2�g AG (50mm) en línea principal más 3 conexiones 1/2�" IG (12mm) para conexionado de accesorios, conexiones tipo bayoneta para fijación del RAUGEO CLICK Fitting Set en cada salida del circuito geotérmico, presión máxima operativa 10 bar, presión nominal de trabajo 6 bar, incluso 6 tapones ciegos, 2 valvulas llenado 1/2�" (12mm), 2 aireadores 1/2"g (12mm), soporte fijación a pared, totalmente colocado.

| Código | Ud | Descripción | Rendimiento | Precio | Importe |
|---|---|---|---|---|---|
| O01OB170 | h. | Oficial 1ª fontanero calefactor | 0.269 | 18.5 | 4.98 |
| O01OB180 | h | Oficial 2ª fontanero calefactor | 0.269 | 17.5 | 4.71 |
| P21GDC140 | u | Colector modular geotérmico REHAU RAUGEO CLICK 8 conexiones o equivalente (material) | 1 | 903.65616270801 | 903.66 |
| %PM0200 | % | Pequeño Material | 2 % | 913.35 | 18.27 |
| %0050 | % | Medios auxiliares | 0.5 % | 931.62 | 4.66 |
|  |  | Total |  |  | 936.28 |

Claves: soporte, fijación, colector, tapón, colocación, ciego, cierre, interior, válvula, módulo, apto, polimérico, rehau, presión, pared, frío, refuerzo, agua, trabajo, accesorio, impulsión, salida, fabricación, vidrio, poliamida, fibra, línea, aislante, circuito, máximo, rosca, conexión, diámetro, bayoneta, calor
Relación comercial: ADMON: Conselleria, 935.33, Alicante, 935.71, Andalucía, 935.93, Aragón, 936.23, Asturias, 936.77, Baleares, 935.69, Canarias, 935.48, Cantabria, 935.78, Castellón, 935.91, Castilla - La Manc, 935.4, Castilla y León, 935.79, Cataluña, 936.48, Comunitat Valencia, 935.81, Extremadura, Galicia, 935.74, Madrid (Comunidad, 936.72, Murcia (Región), 935.72, Navarra (Comunidad, 936.5, País Vasco, 937.01, Rioja, La, 936.15, Valencia, 935.87

| Medición | Uds. | Parcial |
|---|---|---|
| c7 | 1 | 1.00 |
| Total |  | 1 |

**E23GD030** u COLECTOR MODULAR GEOTÉRMICO PREENSAMBLADO REHAU RAUGEO CLICK 4 C (15/03/2016)
2 u × 600.55 (619.05 con costes indirectos) = 1238.10
Colector modular REHAU RAUGEO CLICK para 4 conexiones de instalación geotérmica, preensamblado y testeado, fabricado en poliamida reforzada con fibra de vidrio, apto para frio y calor, efecto aislante (Landa=0,30 W/mk), diámetro interior colector 2-1/2�" (64 mm), válvula de cierre ID25 en cada módulo de impulsión y válvula de cierre ID25 y caudalímetro polimérico ID25 en cada módulo de retorno, salida EZB roscada 2�g AG (50mm) en línea principal más 3 conexiones 1/2�" IG (12mm) para conexionado de accesorios, conexiones tipo bayoneta para fijación del RAUGEO CLICK Fitting Set en cada salida del circuito geotérmico, presión máxima operativa 10 bar, presión nominal de trabajo 6 bar, incluso 6 tapones ciegos, 2 valvulas llenado 1/2�" (12mm), 2 aireadores 1/2"g (12mm), soporte fijación a pared, totalmente colocado.

| Código | Ud | Descripción | Rendimiento | Precio | Importe |
|---|---|---|---|---|---|
| O01OB170 | h. | Oficial 1ª fontanero calefactor | 0.269 | 18.5 | 4.98 |
| O01OB180 | h | Oficial 2ª fontanero calefactor | 0.269 | 17.5 | 4.71 |
| P21GDC100 | u | Colector modular geotérmico REHAU RAUGEO CLICK 4 conexiones o equivalente (material) | 1 | 576.15030496945 | 576.15 |
| %PM0200 | % | Pequeño Material | 2 % | 585.84 | 11.72 |
| %0050 | % | Medios auxiliares | 0.5 % | 597.56 | 2.99 |
|  |  | Total |  |  | 600.55 |

Claves: soporte, fijación, colector, tapón, colocación, ciego, cierre, interior, válvula, módulo, apto, polimérico, rehau, presión, pared, frío, refuerzo, agua, trabajo, accesorio, impulsión, salida, fabricación, vidrio, poliamida, fibra, línea, aislante, circuito, máximo, rosca, conexión, diámetro, bayoneta, calor
Relación comercial: ADMON: Conselleria, 599.6, Alicante, 599.98, Andalucía, 600.2, Aragón, 600.5, Asturias, 601.04, Baleares, 599.96, Canarias, 599.75, Cantabria, 600.05, Castellón, 600.18, Castilla - La Manc, 599.67, Castilla y León, 600.06, Cataluña, 600.75, Comunitat Valencia, 600.08, Extremadura, Galicia, 600.01, Madrid (Comunidad, 600.99, Murcia (Región), 599.99, Navarra (Comunidad, 600.77, País Vasco, 601.28, Rioja, La, 600.42, Valencia, 600.14

| Medición | Uds. | Parcial |
|---|---|---|
| c12 | 1 | 1.00 |
|  | 1 | 1.00 |
| Subtotal |  | 2.00 |
| Total |  | 2 |

**E23GD040** u COLECTOR MODULAR GEOTÉRMICO PREENSAMBLADO REHAU RAUGEO CLICK 5 C (15/03/2016)
1 u × 684.47 (705.55 con costes indirectos) = 705.55
Colector modular REHAU RAUGEO CLICK para 5 conexiones de instalación geotérmica, preensamblado y testeado, fabricado en poliamida reforzada con fibra de vidrio, apto para frio y calor, efecto aislante (Landa=0,30 W/mk), diámetro interior colector 2-1/2�" (64 mm), válvula de cierre ID25 en cada módulo de impulsión y válvula de cierre ID25 y caudalímetro polimérico ID25 en cada módulo de retorno, salida EZB roscada 2�g AG (50mm) en línea principal más 3 conexiones 1/2�" IG (12mm) para conexionado de accesorios, conexiones tipo bayoneta para fijación del RAUGEO CLICK Fitting Set en cada salida del circuito geotérmico, presión máxima operativa 10 bar, presión nominal de trabajo 6 bar, incluso 6 tapones ciegos, 2 valvulas llenado 1/2�" (12mm), 2 aireadores 1/2"g (12mm), soporte fijación a pared, totalmente colocado.

| Código | Ud | Descripción | Rendimiento | Precio | Importe |
|---|---|---|---|---|---|
| O01OB170 | h. | Oficial 1ª fontanero calefactor | 0.269 | 18.5 | 4.98 |
| O01OB180 | h | Oficial 2ª fontanero calefactor | 0.269 | 17.5 | 4.71 |
| P21GDC110 | u | Colector modular geotérmico REHAU RAUGEO CLICK 5 conexiones o equivalente (material) | 1 | 658.02176931466 | 658.02 |
| %PM0200 | % | Pequeño Material | 2 % | 667.71 | 13.35 |
| %0050 | % | Medios auxiliares | 0.5 % | 681.06 | 3.41 |
|  |  | Total |  |  | 684.47 |

Claves: soporte, fijación, colector, tapón, colocación, ciego, cierre, interior, válvula, módulo, apto, polimérico, rehau, presión, pared, frío, refuerzo, agua, trabajo, accesorio, impulsión, salida, fabricación, vidrio, poliamida, fibra, línea, aislante, circuito, máximo, rosca, conexión, diámetro, bayoneta, calor
Relación comercial: ADMON: Conselleria, 683.53, Alicante, 683.89, Andalucía, 684.12, Aragón, 684.42, Asturias, 684.96, Baleares, 683.87, Canarias, 683.68, Cantabria, 683.96, Castellón, 684.1, Castilla - La Manc, 683.6, Castilla y León, 683.97, Cataluña, 684.68, Comunitat Valencia, 684, Extremadura, Galicia, 683.92, Madrid (Comunidad, 684.91, Murcia (Región), 683.9, Navarra (Comunidad, 684.7, País Vasco, 685.21, Rioja, La, 684.34, Valencia, 684.06

| Medición | Uds. | Parcial |
|---|---|---|
| c11 | 1 | 1.00 |
| Total |  | 1 |

**E20TRB070** m TUBERÍA PEX-A RÍGIDA D=63 MM+ARMAFLEX-AF (15/03/2016)
112 m × 91.09 (93.9 con costes indirectos) = 10516.80
Tubería de polietileno reticulado fabricada por el método de Peróxido (Engel) PEX-A rígida, de 63x5,8 mm, serie 5, PN 6 atm, conforme UNE-EN ISO 15875-1 y 5 + A1; para tuberías de alimentación, distribución e interiores, de agua fría y/o ACS con coquilla ARMAFLEX-AF, grado de combustibilidad BL-S3,d0 y espesor según RITE, ITE.02.10. Totalmente montada, incluyendo p.p. de piezas especiales (codos, manguitos, etc), protección de tubo corrugado de polipropileno (azul/rojo) y p.p de medios auxiliares. Conforme a CTE DB HS-4. Medido según modelaje en Revit.

| Código | Ud | Descripción | Rendimiento | Precio | Importe |
|---|---|---|---|---|---|
| O01OB170 | h. | Oficial 1ª fontanero calefactor | 0.04 | 18.5 | 0.74 |
| O01OB180 | h | Oficial 2ª fontanero calefactor | 0.04 | 17.5 | 0.70 |
| P17IR070 | m | Tubo rígido PEX-A 63x5,8 mm (material) | 1 | 18.690334293538 | 18.69 |
| P17IR100 | m | Tubo rígido PEX-A 110x10 mm (material) | 1 | 55.410991075706 | 55.41 |
| %PM2000 | % | Pequeño Material (15/03/2016) | 20 % | 75.54 | 15.11 |
| %0050 | % | Medios auxiliares | 0.5 % | 90.65 | 0.45 |
|  |  | Total |  |  | 91.09 |

Claves: auxiliar, alimentar, rígido, montaje, manguito, interior, pieza, tubo, protección, frío, medio, agua, corrugado, fabricación, tubería, especial, distribución, polipropileno, codo, retícula, polietileno
Relación comercial: ADMON: Conselleria, 90.93, Alicante, 91.01, Andalucía, 91.04, Aragón, 91.08, Asturias, 91.18, Baleares, 91, Canarias, 90.96, Cantabria, 91.02, Castellón, Castilla - La Manc, 90.94, Castilla y León, Cataluña, 91.14, Comunitat Valencia, Extremadura, Galicia, Madrid (Comunidad, 91.17, Murcia (Región), Navarra (Comunidad, País Vasco, 91.24, Rioja, La, 91.07, Valencia, 91.03

| Medición | Uds. | Parcial |
|---|---|---|
|  | 20 | 20.00 |
|  | 92 | 92.00 |
| Subtotal |  | 112.00 |
| Total |  | 112 |

**E20TRB080** m TUBERÍA PEX-A RÍGIDA D=75 MM+ARMAFLEX-AF (15/03/2016)
1236 m × 40.55 (41.8 con costes indirectos) = 51664.80
Tubería de polietileno reticulado fabricada por el método de Peróxido (Engel) PEX-A rígida, de 75x6,8 mm, serie 5, PN 6 atm, conforme UNE-EN ISO 15875-1 y 5 + A1; para tuberías de alimentación, distribución e interiores, de agua fría y/o ACS.con coquilla ARMAFLEX-AF, grado de combustibilidad BL-S3,d0 y espesor según RITE, ITE.02.10 Totalmente montada, incluyendo p.p. de piezas especiales (codos, manguitos, etc), protección de tubo corrugado de polipropileno (azul/rojo) y p.p de medios auxiliares. Conforme a CTE DB HS-4. Medido según modelaje en Revit.

| Código | Ud | Descripción | Rendimiento | Precio | Importe |
|---|---|---|---|---|---|
| O01OB170 | h. | Oficial 1ª fontanero calefactor | 0.04 | 18.5 | 0.74 |
| O01OB180 | h | Oficial 2ª fontanero calefactor | 0.04 | 17.5 | 0.70 |
| P17IR080 | m | Tubo rígido PEX-A 75x6,8 mm (material) | 1 | 28.770514586682 | 28.77 |
| P07CV1AF | m. | Coquilla ARMAFLEX AF 1" e=19 mm o equivalente | 1 | 3.4200611708882 | 3.42 |
| %PM2000 | % | Pequeño Material | 20 % | 33.63 | 6.73 |
| %0050 | % | Medios auxiliares | 0.5 % | 40.36 | 0.20 |
|  |  | Total |  |  | 40.55 |

Claves: auxiliar, alimentar, rígido, montaje, manguito, interior, pieza, tubo, protección, frío, medio, agua, corrugado, fabricación, tubería, especial, distribución, polipropileno, codo, retícula, polietileno
Relación comercial: ADMON: Conselleria, 40.39, Alicante, 40.47, Andalucía, 40.5, Aragón, 40.54, Asturias, 40.64, Baleares, 40.44, Canarias, 40.42, Cantabria, 40.48, Castellón, Castilla - La Manc, 40.4, Castilla y León, Cataluña, 40.6, Comunitat Valencia, Extremadura, Galicia, Madrid (Comunidad, 40.63, Murcia (Región), Navarra (Comunidad, País Vasco, 40.68, Rioja, La, 40.53, Valencia, 40.49

| Medición | Uds. | Parcial |
|---|---|---|
|  | 496 | 496.00 |
|  | 40 | 40.00 |
|  | 320 | 320.00 |
|  | 380 | 380.00 |
| Subtotal |  | 1236.00 |
| Total |  | 1236 |

**E20TRB090** m TUBERÍA PEX-A RÍGIDA D=90 MM+ARMAFLEX-AF (15/03/2016)
54 m × 52.68 (54.3 con costes indirectos) = 2932.20
Tubería de polietileno reticulado fabricada por el método de Peróxido (Engel) PEX-A rígida, de 90x8,2 mm, serie 5, PN 6 atm, conforme UNE-EN ISO 15875-1 y 5 + A1; para tuberías de alimentación, distribución e interiores, de agua fría y/o ACS.con coquilla ARMAFLEX-AF, grado de combustibilidad BL-S3,d0 y espesor según RITE, ITE.02.10 Totalmente montada, incluyendo p.p. de piezas especiales (codos, manguitos, etc), protección de tubo corrugado de polipropileno (azul/rojo) y p.p de medios auxiliares. Conforme a CTE DB HS-4. Medido según modelaje en Revit.

| Código | Ud | Descripción | Rendimiento | Precio | Importe |
|---|---|---|---|---|---|
| O01OB170 | h. | Oficial 1ª fontanero calefactor | 0.04 | 18.5 | 0.74 |
| O01OB180 | h | Oficial 2ª fontanero calefactor | 0.04 | 17.5 | 0.70 |
| P17IR090 | m | Tubo rígido PEX-A 90x8,2 mm (material) | 1 | 39.040698278209 | 39.04 |
| P07CV1AF | m. | Coquilla ARMAFLEX AF 1" e=19 mm o equivalente | 1 | 3.4200611708882 | 3.42 |
| %PM2000 | % | Pequeño Material | 20 % | 43.90 | 8.78 |
|  |  | Total |  |  | 52.68 |

Claves: auxiliar, alimentar, rígido, montaje, manguito, interior, pieza, tubo, protección, frío, medio, agua, corrugado, fabricación, tubería, especial, distribución, polipropileno, codo, retícula, polietileno
Relación comercial: ADMON: Conselleria, 52.52, Alicante, 52.58, Andalucía, 52.63, Aragón, 52.67, Asturias, 52.77, Baleares, 52.57, Canarias, 52.55, Cantabria, 52.59, Castellón, Castilla - La Manc, 52.53, Castilla y León, Cataluña, 52.71, Comunitat Valencia, Extremadura, Galicia, Madrid (Comunidad, 52.76, Murcia (Región), Navarra (Comunidad, País Vasco, 52.81, Rioja, La, 52.66, Valencia, 52.6

| Medición | Uds. | Parcial |
|---|---|---|
|  | 6 | 6.00 |
|  | 12 | 12.00 |
|  | 6 | 6.00 |
|  | 6 | 6.00 |
|  | 24 | 24.00 |
| Subtotal |  | 54.00 |
| Total |  | 54 |

**E20TRB100** m TUBERÍA PEX-A RÍGIDA D=110 MM+ARMAFLEX-AF (15/03/2016)
24 m × 72.33 (74.56 con costes indirectos) = 1789.44
Tubería de polietileno reticulado fabricada por el método de Peróxido (Engel) PEX-A rígida, de 110x10 mm, serie 5, PN 6 atm, conforme UNE-EN ISO 15875-1 y 5 + A1; para tuberías de alimentación, distribución e interiores, de agua fría y/o ACS. con coquilla ARMAFLEX-AF, grado de combustibilidad BL-S3,d0 y espesor según RITE, ITE.02.10Totalmente montada, incluyendo p.p. de piezas especiales (codos, manguitos, etc), protección de tubo corrugado de polipropileno (azul/rojo) y p.p de medios auxiliares. Conforme a CTE DB HS-4. Medido según modelaje en Revit.

| Código | Ud | Descripción | Rendimiento | Precio | Importe |
|---|---|---|---|---|---|
| O01OB170 | h. | Oficial 1ª fontanero calefactor | 0.04 | 18.5 | 0.740 |
| O01OB180 | h | Oficial 2ª fontanero calefactor | 0.04 | 17.5 | 0.700 |
| P07CV1AF | m. | Coquilla ARMAFLEX AF 1" e=19 mm o equivalente | 1 | 3.4200611708882 | 3.420 |
| P17IR100 | m | Tubo rígido PEX-A 110x10 mm | 1 | 55.410991075706 | 55.411 |
| %PM2000 | % | Pequeño Material | 20 % | 60.271 | 12.054 |
|  |  | Total |  |  | 72.33 |

Claves: auxiliar, alimentar, rígido, montaje, manguito, interior, pieza, tubo, protección, frío, medio, agua, corrugado, fabricación, tubería, especial, distribución, polipropileno, codo, retícula, polietileno
Relación comercial: ADMON: Conselleria, 72.15, Alicante, 72.23, Andalucía, 72.26, Aragón, 72.32, Asturias, 72.4, Baleares, 72.22, Canarias, 72.2, Cantabria, 72.24, Castellón, Castilla - La Manc, 72.16, Castilla y León, Cataluña, 72.36, Comunitat Valencia, Extremadura, Galicia, Madrid (Comunidad, 72.39, Murcia (Región), Navarra (Comunidad, País Vasco, 72.46, Rioja, La, 72.31, Valencia, 72.25

| Medición | Uds. | Parcial |
|---|---|---|
|  | 6 | 6.00 |
|  | 6 | 6.00 |
|  | 6 | 6.00 |
|  | 6 | 6.00 |
| Subtotal |  | 24.00 |
| Total |  | 24 |

### 18IAV01.02 EQUIPOS DE PRODUCCION Y DISTRIBUCION (25/07/2006)
Importe: 198024.8
Relación comercial: ADMON: Conselleria, 197670.76, Alicante, 197809.26, Andalucía, 197894.73, Aragón, 198008.01, Asturias, 198212.26, Baleares, 197799.87, Canarias, 197727.76, Cantabria, 197835.16, Castellón, 197887.26, Castilla - La Manc, 197697.78, Castilla y León, 197839.31, Cataluña, 198105.01, Comunitat Valencia, 197848.87, Extremadura, 197695.72, Galicia, 197820.68, Madrid (Comunidad, 198191.49, Murcia (Región), 197813.38, Navarra (Comunidad, 198109.1, País Vasco, 198302.89, Rioja, La, 197978.87, Valencia, 197870.61

**14.01.0E01** ud. WSHN-XEE2 MF 90.2 314/248 KW BDC AGUA-AGUA MULTIFUCION (25/07/2006)
2 ud. × 62292.13 (64210.73 con costes indirectos) = 128421.46
Suministro e instalación de BOMBA DE CALOR AGUA AGUA WSHN-XEE2 MF 90.2 BDC AGUA-AGUA MULTIFUCION de la marca clivet o equivalente, poara instalacion en interior,314 Kw termicos COP 4.42 SCOP 5.48- 248 Kw refrigeracion EER 7.89
Incluido la valvuleria necesaria para su conexion.
Incluso soportes antivibratorios, transporte y medios de elevación hasta su ubicación definitiva, incluyendo todo tipo de permisos pertinentes ya sea del ayuntamiento por corte de calle o cualquier otro, elementos de conexión necesarios para tuberías de impulsión y retorno, conexión a red hidráulica, conexión eléctrica y a sistema de control; pequeño material auxiliar, pruebas de funcionamiento, curso de formación de dos horas de duración y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 33.787 | 18.5 | 625.06 |
| O01OB180 | h | Oficial 2ª fontanero calefactor | 33.787 | 17.5 | 591.27 |
| M02GE010 | h. | Grúa telescópica autoprop. 20 t. | 0.809 | 39.830712408326 | 32.22 |
| P23E0001NS | ud | silent blocks (material) | 12 | 2.4100431058013 | 28.92 |
| P2330RCECESD | ud | 90.2 wshan o equivalente (material) | 1 | 58642.278870211 | 58642.28 |
| P04ASNV200S | ud | Manguito antivibratorio (material) | 4 | 64.29114990538 | 257.16 |
| %0300 | % | Medios auxiliares | 3 % | 60176.91 | 1805.31 |
| %PM01 | % | Pequeño material | 0.5 % | 61982.22 | 309.91 |
|  |  | Total |  |  | 62292.13 |

Relación comercial: ADMON: Conselleria, 62173.24, Alicante, 62219.74, Andalucía, 62248.42, Aragón, 62286.54, Asturias, 62355.08, Baleares, 62216.6, Canarias, 62192.47, Cantabria, 62228.48, Castellón, 62245.97, Castilla - La Manc, 62182.32, Castilla y León, 62229.88, Cataluña, 62319.06, Comunitat Valencia, 62233.03, Extremadura, 62181.64, Galicia, 62223.59, Madrid (Comunidad, 62348.08, Murcia (Región), 62221.14, Navarra (Comunidad, 62320.46, País Vasco, 62385.49, Rioja, La, 62276.75, Valencia, 62240.38

**14.06.01** ud AMD 80/8-B T2 M (25/07/2006)
7 ud × 3616.93 (3728.33 con costes indirectos) = 26098.31
Suministro e instalacion de Bomba circuladora en linea, doble, de rotor humedo de alta eficiencia, automatica, marca Sedical modelo AMD 80/12-B T2 L o equivalente, segun el caudal y la presion diferencial de proyecto. Bomba de velocidad variable y regulation automatica, motor sincrono de iman permanente, sonda multifuncional de presion diferencial y temperatura, protection termica de motor integrada.Regulacion automatica a velocidad variable, modo de funcionamiento ajustable, control a presion proporcional, a presion constante o a velocidad constante Terminal de usuario para ajuste y visualization de estado de bomba. Teclas de selection de modo de funcionamiento y seleccion de curva de control. Indicadores luminosos de modo de funcionamiento, curva de control y rango de caudal actual. Indicador luminoso de estado o averla en forma de alabes rotantes Marcha / paro manual. Teclado bloqueable. Funcion Limitation de potencia. Detection de funcionamiento en seco. Salida conmutada libre de potencial de estado / averla. Entrada digital marcha / paro. Programa de desbloqueo automatico integrado. Conexion bluetooth para el ajuste y supervision en modo remoto, historico de averlas, envio de protocolo por correo electronico. Bomba autopurgante, de fundicion gris, rodete de alta resistencia termica y eje ceramico. Camisa de embuticion monobloc en acero inox., junta EPDM, rodamientos axiales al carbono y cojinetes de deslizamiento ceramicos, para aumentar rendimiento y durabilidad. Bomba resistente a la presencia de magnetita. Temperaturas de fluido +2°C a +110°C. Bomba monofasica 1x230 Vca 50Hz, consumo 35 - 1282 [W]. indice Directiva ErP IEE <=0,17. PN6, DN80, embridada, DN 80, 360 mm, 58 kg. IP44, Clase F, TF 110. <=43dB(A). Bomba doble con modulos electronicos de senal con funcion control bomba doble para alternancia automatica, de serie
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| B1DASDAD | ud | AMD 80/8-B T2 M o equivalente (material) | 1 | 3440.0415282549 | 3440.04 |
| %0300 | % | Medios auxiliares | 3 % | 3494.12 | 104.82 |
| %PM01 | % | Pequeño material | 0.5 % | 3598.94 | 17.99 |
|  |  | Total |  |  | 3616.93 |

Relación comercial: ADMON: Conselleria, 3611.65, Alicante, 3613.72, Andalucía, 3615, Aragón, 3616.68, Asturias, 3619.73, Baleares, 3613.58, Canarias, 3612.49, Cantabria, 3614.1, Castellón, 3614.88, Castilla - La Manc, 3612.05, Castilla y León, 3614.16, Cataluña, 3618.13, Comunitat Valencia, 3614.31, Extremadura, 3612.02, Galicia, 3613.89, Madrid (Comunidad, 3619.43, Murcia (Región), 3613.78, Navarra (Comunidad, 3618.19, País Vasco, 3621.09, Rioja, La, 3616.25, Valencia, 3614.63

| Medición | Uds. | Parcial |
|---|---|---|
| BGEO1 | 1 | 1.00 |
| BGEO2 | 1 | 1.00 |
| BGEO3 | 1 | 1.00 |
| BSCUTAA | 1 | 1.00 |
| BGEO5 | 1 | 1.00 |
| BGEO6 | 1 | 1.00 |
| BGEO4 | 1 | 1.00 |
| Subtotal |  | 7.00 |
| Total |  | 7 |

**14.06.02** ud AMD 30/6-B T2 L (25/07/2006)
1 ud × 1259.53 (1298.32 con costes indirectos) = 1298.32
Suministro e instalacion de Bomba circuladora en Ifnea, doble, de rotor humedo de alta eficiencia, automatica, marca Sedical modelo AMD 30/6-B T2 L o equivalente, segun el caudal y la presion diferencial de proyecto.
Bomba de velocidad variable y regulacion automatica, motor sincrono de iman permanente, sonda multifuncional de presion diferencial y temperatura, proteccion termica de motor integrada.Regulacion automatica a velocidad variable, modo de funcionamiento ajustable, control a presion proporcional, a presion constante o a velocidad constante
Terminal de usuario para ajuste y visualization de estado de bomba.
Teclas de selection de modo de funcionamiento y selection de curva de control.
Indicadores luminosos de modo de funcionamiento, curva de control y rango de caudal actual.
Indicador luminoso de estado o averla en forma de alabes rotantes
Marcha / paro manual.
Teclado bloqueable.
Funcion Limitation de potencia.
Detection de funcionamiento en seco.
Salida conmutada libre de potencial de estado / averla.
Entrada digital marcha / paro.
Programa de desbloqueo automatico integrado.
Puerto de conexion de Modulo Remoto de ajuste y supervision remotos, historico de averlas, envio de protocolo por correo electronico.
Bomba autopurgante, de fundicion gris, rodete de alta resistencia termica y eje ceramico.
Camisa de embuticion monobloc en acero inox., junta EPDM, rodamientos axiales al carbono y cojinetes de deslizamiento ceramicos, para aumentar rendimiento y durabilidad.
Bomba resistente a la presencia de magnetita.
Temperaturas de fluido +2°C a +110°C.
Bomba monofasica 1x230 Vca 50Hz, consumo 11 - 105 [W]. indice Directiva ErP IEE <=0,18.
PN10, DN32, roscada, R 1 %"", 180 mm, 11,1 kg.
IP44, Clase F, TF 110.
<=43dB(A).
Bomba doble con modulos electronicos de senal con funcion control bomba doble para alternancia automatica, de serie.".
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| MDECSAVD | ud | AMD 30/6-B T2 L o equivalente (material) | 1 | 1162.6807955979 | 1162.68 |
| %0300 | % | Medios auxiliares | 3 % | 1216.76 | 36.50 |
| %PM01 | % | Pequeño material | 0.5 % | 1253.26 | 6.27 |
|  |  | Total |  |  | 1259.53 |

Relación comercial: ADMON: Conselleria, 1254.24, Alicante, 1256.31, Andalucía, 1257.59, Aragón, 1259.28, Asturias, 1262.33, Baleares, 1256.17, Canarias, 1255.1, Cantabria, 1256.69, Castellón, 1257.47, Castilla - La Manc, 1254.64, Castilla y León, 1256.75, Cataluña, 1260.72, Comunitat Valencia, 1256.9, Extremadura, 1254.61, Galicia, 1256.47, Madrid (Comunidad, 1262.02, Murcia (Región), 1256.37, Navarra (Comunidad, 1260.78, País Vasco, 1263.68, Rioja, La, 1258.83, Valencia, 1257.23

| Medición | Uds. | Parcial |
|---|---|---|
| BBCACS | 1 | 1.00 |
| Total |  | 1 |

**14.06.03** ud SAX 25/4-B, (25/07/2006)
2 ud × 457.78 (471.88 con costes indirectos) = 943.76
Suministro e instalacion deBomba circuladora en Ifnea, simple, de rotor humedo de alta eficiencia, automatica, con aislamiento termico, marca Sedical modelo SAX 25/4-B o equivalente, segun el caudal y la presion diferencial de proyecto para ACS.
Bomba de velocidad variable y regulacion automatica, motor sincrono de iman permanente, proteccion termica de motor integrada.
Regulacion automatica a velocidad variable, modo de funcionamiento ajustable, control a presion proporcional, a presion constante o a velocidad constante
Terminal de usuario para ajuste y visualization de estado de bomba, con display de consumo y averla.
Tecla de selection de modo de funcionamiento y curva de control.
Indicadores luminosos de modo de funcionamiento y curva de control seleccionados.
Funcion reduction nocturna automatica.
Programa de desbloqueo automatico integrado.
Bomba autopurgante, de bronce, rodete de alta resistencia termica y eje ceramico.
Camisa de embuticion monobloc en acero inox., junta EPDM, rodamientos axiales al carbono y cojinetes de deslizamiento ceramicos, para aumentar rendimiento y durabilidad.
Temperatura y dureza maximas 65 °C @ 35°fH a 85 °C @ 25°fH. Bomba monofasica 1x230 Vca 50Hz, consumo 5 - 22 [W].
PN10, DN25, R 1", 180 mm, 2,3 kg.
IP44, Clase F, TF 110.
<=43dB(A).
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| MDEACASCSA | ud | SAX 25/4-B, o equivalente (material) | 1 | 388.14694235922 | 388.15 |
| %0300 | % | Medios auxiliares | 3 % | 442.23 | 13.27 |
| %PM01 | % | Pequeño material | 0.5 % | 455.50 | 2.28 |
|  |  | Total |  |  | 457.78 |

Relación comercial: ADMON: Conselleria, 452.48, Alicante, 454.55, Andalucía, 455.83, Aragón, 457.52, Asturias, 460.57, Baleares, 454.41, Canarias, 453.34, Cantabria, 454.94, Castellón, 455.72, Castilla - La Manc, 452.89, Castilla y León, 455, Cataluña, 458.96, Comunitat Valencia, 455.15, Extremadura, 452.86, Galicia, 454.72, Madrid (Comunidad, 460.26, Murcia (Región), 454.62, Navarra (Comunidad, 459.02, País Vasco, 461.93, Rioja, La, 457.08, Valencia, 455.47

| Medición | Uds. | Parcial |
|---|---|---|
| BRACS | 2 | 2.00 |
| Total |  | 2 |

**14.06.04** ud SDM100/190-1,5 KSV (25/07/2006)
4 ud × 5639.94 (5813.65 con costes indirectos) = 23254.60
Suministro e instalacion deBomba doble Sedical SDM100/190-1,5 KSV o equivalente de rotor seco en linea con variador de frecuencia incorporado para calefaccion, climatizacion y usos industriales. Fabricada en hierro fundido y con alimentation trifasica 3x380/460 Vca 50Hz. Conexion embridada DN 100. Indice EEI ?0.4. PN 10 . Ta de trabajo minima -15°C. maxima +120°C.
Incluye sensores de presion
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| PN823RF6 | ud | SDM100/190-1,5 KSV o equivalente (material) | 1 | 5394.3464827671 | 5394.35 |
| %0300 | % | Medios auxiliares | 3 % | 5448.43 | 163.45 |
| %PM01 | % | Pequeño material | 0.5 % | 5611.88 | 28.06 |
|  |  | Total |  |  | 5639.94 |

Relación comercial: ADMON: Conselleria, 5634.65, Alicante, 5636.72, Andalucía, 5638, Aragón, 5639.69, Asturias, 5642.73, Baleares, 5636.58, Canarias, 5635.5, Cantabria, 5637.11, Castellón, 5637.88, Castilla - La Manc, 5635.06, Castilla y León, 5637.17, Cataluña, 5641.14, Comunitat Valencia, 5637.32, Extremadura, 5635.03, Galicia, 5636.89, Madrid (Comunidad, 5642.42, Murcia (Región), 5636.78, Navarra (Comunidad, 5641.2, País Vasco, 5644.09, Rioja, La, 5639.25, Valencia, 5637.64

| Medición | Uds. | Parcial |
|---|---|---|
| BPF1y2 | 2 | 2.00 |
| BBCP1y2 | 2 | 2.00 |
| Subtotal |  | 4.00 |
| Total |  | 4 |

**14.06.05** ud AMD 50/18-B T2 M (25/07/2006)
1 ud × 3160.65 (3258 con costes indirectos) = 3258.00
Suministro e instalacion de Bomba circuladora en Ifnea, doble, de rotor humedo de alta eficiencia, automatica, marca Sedical modelo AMD 50/18-B T2 M o equivalente, segun el caudal y la presion diferencial de proyecto. Bomba de velocidad variable y regulation automatica, motor sincrono de iman permanente, sonda multifuncional de presion diferencial y temperatura, protection termica de motor integrada.Regulacion automatica a velocidad variable, modo de funcionamiento ajustable, control a presion proporcional, a presion constante o a velocidad constante Terminal de usuario para ajuste y visualization de estado de bomba. Teclas de selection de modo de funcionamiento y seleccion de curva de control. Indicadores luminosos de modo de funcionamiento, curva de control y rango de caudal actual. Indicador luminoso de estado o averla en forma de alabes rotantes Marcha / paro manual. Teclado bloqueable. Funcion Limitation de potencia. Detection de funcionamiento en seco. Salida conmutada libre de potencial de estado / averla. Entrada digital marcha / paro. Programa de desbloqueo automatico integrado. Conexion bluetooth para el ajuste y supervision en modo remoto, historico de averlas, envio de protocolo por correo electronico. Bomba autopurgante, de fundicion gris, rodete de alta resistencia termica y eje ceramico. Camisa de embuticion monobloc en acero inox., junta EPDM, rodamientos axiales al carbono y cojinetes de deslizamiento ceramicos, para aumentar rendimiento y durabilidad. Bomba resistente a la presencia de magnetita. Temperaturas de fluido +2°C a +110°C. Bomba monofasica 1x230 Vca 50Hz, consumo 22 - 742 [W]. indice Directiva ErP IEE <=0,17. PN16, DN50, embridada, DN 50, 270 mm, 36 kg. IP44, Clase F, TF 110. <=43dB(A). Bomba doble con modulos electronicos de senal con funcion control bomba doble para alternancia automatica, de serie.
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| MOXQWDQW3 | ud | modelo AMD 50/18-B T2 M o equivalente (material) | 1 | 2999.2536443649 | 2999.25 |
| %0300 | % | Medios auxiliares | 3 % | 3053.33 | 91.60 |
| %PM01 | % | Pequeño material | 0.5 % | 3144.93 | 15.72 |
|  |  | Total |  |  | 3160.65 |

Relación comercial: ADMON: Conselleria, 3155.37, Alicante, 3157.44, Andalucía, 3158.72, Aragón, 3160.39, Asturias, 3163.45, Baleares, 3157.29, Canarias, 3156.21, Cantabria, 3157.82, Castellón, 3158.59, Castilla - La Manc, 3155.77, Castilla y León, 3157.88, Cataluña, 3161.85, Comunitat Valencia, 3158.02, Extremadura, 3155.74, Galicia, 3157.6, Madrid (Comunidad, 3163.14, Murcia (Región), 3157.5, Navarra (Comunidad, 3161.91, País Vasco, 3164.8, Rioja, La, 3159.96, Valencia, 3158.34

| Medición | Uds. | Parcial |
|---|---|---|
| BSCSR | 1 | 1.00 |
| Total |  | 1 |

**14.06.06** ud AMD 40/8-B T2 M (25/07/2006)
4 ud × 1869.66 (1927.25 con costes indirectos) = 7709.00
Suministro e instalacionde Bomba circuladora en Ifnea, doble, de rotor humedo de alta eficiencia, automatica, marca Sedical modelo AMD 40/8-B T2 M o equivalente, segun el caudal y la presion diferencial de proyecto. Bomba de velocidad variable y regulation automatica, motor sincrono de iman permanente, sonda multifuncional de presion diferencial y temperatura, protection termica de motor integrada.Regulacion automatica a velocidad variable, modo de funcionamiento ajustable, control a presion proporcional, a presion constante o a velocidad constante Terminal de usuario para ajuste y visualization de estado de bomba. Teclas de selection de modo de funcionamiento y seleccion de curva de control. Indicadores luminosos de modo de funcionamiento, curva de control y rango de caudal actual. Indicador luminoso de estado o averla en forma de alabes rotantes Marcha / paro manual. Teclado bloqueable. Funcion Limitation de potencia. Detection de funcionamiento en seco. Salida conmutada libre de potencial de estado / averla. Entrada digital marcha / paro. Programa de desbloqueo automatico integrado. Conexion bluetooth para el ajuste y supervision en modo remoto, historico de averlas, envio de protocolo por correo electronico. Bomba autopurgante, de fundicion gris, rodete de alta resistencia termica y eje ceramico. Camisa de embuticion monobloc en acero inox., junta EPDM, rodamientos axiales al carbono y cojinetes de deslizamiento ceramicos, para aumentar rendimiento y durabilidad. Bomba resistente a la presencia de magnetita. Temperaturas de fluido +2°C a +110°C. Bomba monofasica 1x230 Vca 50Hz, consumo 20 - 268 [W]. indice Directiva ErP IEE <=0,19. PN16, DN40, embridada, DN 40, 220 mm, 31 kg. IP44, Clase F, TF 110. <=43dB(A). Bomba doble con modulos electronicos de senal con funcion control bomba doble para alternancia automatica, de serie.
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| %0300 | % | Medios auxiliares | 3 % | 54.08 | 1.62 |
| MDASCACSASAS | ud | AMD 40/8-B T2 M o equivalente (material) | 1 | 1804.6622780175 | 1804.66 |
| %PM01 | % | Pequeño material | 0.5 % | 1860.36 | 9.30 |
|  |  | Total |  |  | 1869.66 |

Relación comercial: ADMON: Conselleria, 1864.38, Alicante, 1866.45, Andalucía, 1867.72, Aragón, 1869.4, Asturias, 1872.46, Baleares, 1866.3, Canarias, 1865.22, Cantabria, 1866.83, Castellón, 1867.6, Castilla - La Manc, 1864.78, Castilla y León, 1866.89, Cataluña, 1870.86, Comunitat Valencia, 1867.04, Extremadura, 1864.75, Galicia, 1866.61, Madrid (Comunidad, 1872.15, Murcia (Región), 1866.51, Navarra (Comunidad, 1870.92, País Vasco, 1873.81, Rioja, La, 1868.97, Valencia, 1867.36

| Medición | Uds. | Parcial |
|---|---|---|
| BSCUTAC | 1 | 1.00 |
| BSFC1 | 1 | 1.00 |
| BCPD-RACKS | 1 | 1.00 |
| Subtotal |  | 3.00 |
| BSCFSR | 1 | 1.00 |
| Subtotal |  | 1.00 |
| Total |  | 4 |

**14.06.07** ud SDP80/165.1-5,5 KSV (25/07/2006)
1 ud × 6830.96 (7041.35 con costes indirectos) = 7041.35
Suministro e instalacion de Bomba doble Sedical SDP80/165.1-5,5 KSV o equivalente, de rotor seco en linea con variador de frecuencia incorporado para calefaccion, climatizacion y usos industriales. Fabricada en hierro fundido y con alimentation trifasica 3x380/460 Vca 50Hz. Conexion embridada DN 80. Indice EEI ?0.4. PN 10 . Ta de trabajo minima -15°C. maxima +120°C.
Incluye sensores de presion
Incluso transporte, montaje, conexiones alectricas y a sistema de control, parte proporcional de accesorios, pequeno material auxiliar, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.Incluido la valvuleria necesaria para su conexion.

| Código | Ud | Descripción | Rendimiento | Precio | Importe |
|---|---|---|---|---|---|
| O01OB170 | h. | Oficial 1ª fontanero calefactor | 1.502 | 18.5 | 27.79 |
| O01OB180 | h | Oficial 2ª fontanero calefactor | 1.502 | 17.5 | 26.29 |
| MDECCASDACSE | ud | SDP80/165.1-5,5 KSV o equivalente (material) | 1 | 6544.9170617628 | 6544.92 |
| %0300 | % | Medios auxiliares | 3 % | 6599.00 | 197.97 |
| %PM01 | % | Pequeño material | 0.5 % | 6796.97 | 33.98 |
|  |  | Total |  |  | 6830.96 |

Relación comercial: ADMON: Conselleria, 6825.67, Alicante, 6827.74, Andalucía, 6829.01, Aragón, 6830.69, Asturias, 6833.75, Baleares, 6827.59, Canarias, 6826.51, Cantabria, 6828.12, Castellón, 6828.9, Castilla - La Manc, 6826.07, Castilla y León, 6828.18, Cataluña, 6832.15, Comunitat Valencia, 6828.33, Extremadura, 6826.04, Galicia, 6827.9, Madrid (Comunidad, 6833.44, Murcia (Región), 6827.8, Navarra (Comunidad, 6832.21, País Vasco, 6835.11, Rioja, La, 6830.26, Valencia, 6828.64

| Medición | Uds. | Parcial |
|---|---|---|
| BSFA1 | 1 | 1.00 |
| Total |  | 1 |

### 32YH45H45H DEPOSITOS (25/07/2006)
Importe: 13857.59
Relación comercial: ADMON: Conselleria, 13853.5, Alicante, 13855.1, Andalucía, 13856.09, Aragón, 13857.39, Asturias, 13859.75, Baleares, 13854.99, Canarias, 13854.17, Cantabria, 13855.41, Castellón, 13856.01, Castilla - La Manc, 13853.82, Castilla y León, 13855.45, Cataluña, 13858.51, Comunitat Valencia, 13855.55, Extremadura, 13853.8, Galicia, 13855.23, Madrid (Comunidad, 13859.51, Murcia (Región), 13855.15, Navarra (Comunidad, 13858.56, País Vasco, 13860.8, Rioja, La, 13857.06, Valencia, 13855.81

**14.07.01** ud VASO EXPANSIÓN 100 L VEPC Y VECC (25/07/2006)
1 ud × 977.41 (1007.51 con costes indirectos) = 1007.51
Suministro e instalación de Vaso de expansión de menbrana recambiable de la marca SESDICAL, o equivalente, de 100 l, incluso parte proporcional de válvula de escape conducido.
Incluso llaves de corte en la tubería de entrada y salida al depósito, tubería de by-pass de las mismas dimensiones que la tubería de entrada al mismo, llave de corte en el by-pass, desagüe y conexión a la red de saneamiento, material auxiliar, transporte, montaje, elementos de conexión necesarios para tuberías de impulsión y retorno, pruebas y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 1.126 | 18.5 | 20.83 |
| O01OB180 | h | Oficial 2ª fontanero calefactor | 1.126 | 17.5 | 19.71 |
| P17SS005 | ud | Desagüe en PVC DN-25 (material) | 1 | 4.0100717237607 | 4.01 |
| P04MV1500L | ud | Depósito de Inercia 2000 litros, LAPESA mod MV2000L o equivalente (material) | 1 | 899.66609134197 | 899.67 |
| %0300 | % | Medios auxiliares | 3 % | 944.22 | 28.33 |
| %PM01 | % | Pequeño material | 0.5 % | 972.55 | 4.86 |
|  |  | Total |  |  | 977.41 |

Relación comercial: ADMON: Conselleria, 973.44, Alicante, 974.99, Andalucía, 975.95, Aragón, 977.21, Asturias, 979.5, Baleares, 974.88, Canarias, 974.09, Cantabria, 975.29, Castellón, 975.87, Castilla - La Manc, 973.75, Castilla y León, 975.33, Cataluña, 978.3, Comunitat Valencia, 975.43, Extremadura, 973.73, Galicia, 975.12, Madrid (Comunidad, 979.27, Murcia (Región), 975.04, Navarra (Comunidad, 978.35, País Vasco, 980.52, Rioja, La, 976.89, Valencia, 975.68

**14.07.02** ud VASO EXPANSIÓN 200 L VESC Y VEF (25/07/2006)
4 ud × 163.4 (168.43 con costes indirectos) = 673.72
Suministro y colocación Sedical G 600 o equivalente. Vaso de expansión para sistemas de calefacción y climatización. Membrana recambiable. Conexión R1 1/2". Presión y temperatura de trabajo máx. 10 bar/120ºC., incluso patas para instalación en suelo, totalmente instalada y funcionando. S/CTE-DB-HE-4. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.405 | 18.5 | 7.49 |
| P20SD23D | ud | Vaso de expansion de 200 l VESC y VEF o equivalente (material) | 1 | 146.35261764897 | 146.35 |
| P17SS005 | ud | Desagüe en PVC DN-25 | 1 | 4.0100717237607 | 4.01 |
| %0300 | % | Medios auxiliares | 3 % | 157.85 | 4.74 |
| %PM01 | % | Pequeño material | 0.5 % | 162.59 | 0.81 |
|  |  | Total |  |  | 163.4 |

| Medición | Uds. | Parcial |
|---|---|---|
|  | 2 | 2.00 |
|  | 1 | 1.00 |
| Subtotal |  | 3.00 |
|  | 1 | 1.00 |
| Subtotal |  | 1.00 |
| Total |  | 4 |

**14.07.03** ud DEPÓSITO DE INERCIA 4000 L (25/07/2006)
2 ud × 2697.3 (2780.38 con costes indirectos) = 5560.76
Suministro y colocación de Depósito de inercia de acero negro de 4.000 l de la marca LAPESA o equivalente tarado en 10 Kg y aislado, incluso parte proporcional de pequeño material de montaje
Incluso llaves de corte en la tubería de entrada y salida al depósito, tubería de by-pass de las mismas dimensiones que la tubería de entrada al mismo, llave de corte en el by-pass, desagüe y conexión a la red de saneamiento, material auxiliar, transporte, montaje, elementos de conexión necesarios para tuberías de impulsión y retorno, pruebas y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.405 | 18.5 | 7.49 |
| P17SS005 | ud | Desagüe en PVC DN-25 | 1 | 4.0100717237607 | 4.01 |
| P20CQWCQ | ud | inercia 4000l (material) | 1 | 2594.2063997284 | 2594.21 |
| %0300 | % | Medios auxiliares | 3 % | 2605.71 | 78.17 |
| %PM01 | % | Pequeño material | 0.5 % | 2683.88 | 13.42 |
|  |  | Total |  |  | 2697.3 |

**14.07.03EWFWQ** ud DEPÓSITO DE INERCIA 2000 L (25/07/2006)
1 ud × 1654 (1704.94 con costes indirectos) = 1704.94
Suministro y colocaci?n de Dep?sito de inercia de acero negro de 2.000 l de la marca LAPESA o equivalente tarado en 10 Kg y aislado, incluso parte proporcional de peque?o material de montaje
Incluso llaves de corte en la tuber?a de entrada y salida al dep?sito, tuber?a de by-pass de las mismas dimensiones que la tuber?a de entrada al mismo, llave de corte en el by-pass, desag?e y conexi?n a la red de saneamiento, material auxiliar, transporte, montaje, elementos de conexi?n necesarios para tuber?as de impulsi?n y retorno, pruebas y puesta en servicio. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida. i/ p.p. tasas de industria, colegiaci?n y organismos de control autorizado.

| Código | Ud | Descripción | Rendimiento | Precio | Importe |
|---|---|---|---|---|---|
| O01OB170 | h. | Oficial 1ª fontanero calefactor | 0.405 | 18.5 | 7.49 |
| P20CQWCQS | ud | inercia 2000l (material) | 1 | 1586.338373097 | 1586.34 |
| P17SS005 | ud | Desagüe en PVC DN-25 | 1 | 4.0100717237607 | 4.01 |
| %0300 | % | Medios auxiliares | 3 % | 1597.84 | 47.94 |
| %PM01 | % | Pequeño material | 0.5 % | 1645.78 | 8.23 |
|  |  | Total |  |  | 1654 |

**14.07.034F** ud INTERACUMULADOR LCT 1 Plus 500 TP (25/07/2006)
2 ud × 2381.97 (2455.33 con costes indirectos) = 4910.66
Depósito productor acumulador de ACS, Marca LCT 1 Plus 500 TP o equivalente, con sistema de serpentines desmontables en acero inoxidable para ambas series, como sistemas de producción propia de ACS, a través de una fuente calorífica externa,
Además, la superficie de intercambio del conjunto de serpentines cumple con las especificaciones del nuevo Código Técnico de la Edificación, para su uso específico como depósito solar.
Incluso material auxiliar, transporte, montaje, válvula de seguridad a 6 bar, elementos de conexión necesarios para tuberías de impulsión y retorno, pruebas y puesta en servicio, según normativa vigente.

| Código | Ud | Descripción | Rendimiento | Precio | Importe |
|---|---|---|---|---|---|
| O01OB170 | h. | Oficial 1ª fontanero calefactor | 0.405 | 18.5 | 7.49 |
| P17SS005 | ud | Desagüe en PVC DN-25 | 1 | 4.0100717237607 | 4.01 |
| P20CQWCEQS | ud | LCT 1 Plus 500 TP o equivalente (material) | 1 | 2289.5909514056 | 2289.59 |
| %0300 | % | Medios auxiliares | 3 % | 2301.09 | 69.03 |
| %PM01 | % | Pequeño material | 0.5 % | 2370.12 | 11.85 |
|  |  | Total |  |  | 2381.97 |

### 234T534TG5 CONTROL SALA DE PRODUCCION (18/11/2020)
Importe: 52967.53
Relación comercial: ADMON: Conselleria, 52654.31, Alicante, 52776.64, Andalucía, 52852.82, Aragón, 52952.55, Asturias, 53133.4, Baleares, 52768.51, Canarias, 52704.69, Cantabria, 52799.71, Castellón, 52846.08, Castilla - La Manc, 52678, Castilla y León, 52803.4, Cataluña, 53038.55, Comunitat Valencia, 52811.41, Extremadura, 52675.64, Galicia, 52787.32, Madrid (Comunidad, 53114.88, Murcia (Región), 52780.36, Navarra (Comunidad, 53042.23, País Vasco, 53213.65, Rioja, La, 52927.58, Valencia, 52830.75

**34GY2H2345H34** u SISTEMA DE CONTROL (18/11/2020)
1 u × 18338.34 (18903.16 con costes indirectos) = 18903.16
Suministro e instalación y puesta en marcha de
Sistema de control compuesto por equipos de Sedical o equivalente-
Honeywell para la gestion del control de la sala de maquinas.
Incluyendo las siguientes caracteristicas principales a traves de su servidor web (tanto in situ como a distancia):
• Monitorizacion de puntos en entorno texto y grafico.
• Acceso y modificacion a programas horarios, consignas.
• Acceso y modificacion de parametros.
• Registro historico grafico de tendencias exportables a
EXCEL
• Registro historico de alarmas y reenvio a direcciones de correo electronico
• Distintos niveles de acceso por clave de usuario
Los controladores disponen de E/S fisicas, asi como comunicacion en protocolos estandar como ModBus,
BACnet, LonWorks, M-Bus, OPC, KNX, DALI, oBIX, enocean, etc...
Sistema de control para el edificio compuesto por:
CENTRAWebNX 26P Controlador con pantalla y 26 puntos fisicos 1,00
CENTRAWebNX Licencia basica 100PI, 255PB 1,00
Modulo Sedical SCLIOP821A PANEL 8EA. 4,00
Modulo Sedical SCLIOP822A PANEL 8SA. 2,00
Bloque de terminales Sedical SXS821-22 para modulos SXFL (R)821/822 . terminales por empuje. 6,00
Modulo Sedical SCLIOP823A PANEL 12ED. 3,00
Bloque de terminales Sedical SXS823 para modulos SXFL(R) 823. terminales por empuje. 3,00
Modulo Sedical SCLIOP824A PANEL 6SD. 4,00
Bloque de terminales Sedical SXS824-25 para modulos SXFL (R)824/825 . terminales por empuje. 4,00
Transformador Sedical CRT6 230 Vca / 24 Vca - 6 A. 1,00
"Concentrador lectura contadores de Sedical modelo SCE MBUS CENTER20.
Concentrador de lectura de contadores M-Bus. -- Automaticamente lee todos los dispositivos M-Bus que tenga conectados y muestra los valores de la ultima lectura.
-Genera los perfiles de carga de todos los valores energeticos.
- Los datos son accesibles a traves de navegador web, tanto desde un ordenador, como desde una tablet o Smartphone.
-Los valores memorizados se pueden exportar a un archivo CSV o pueden ser subidos automaticamente a una servidor FTP" 1,00
Ingenierla, programacion y generacion de documentacion 1,00
Graficas de control incluidas 1,00
Cuadro electrico de control, contiene elementos de control, magnetotermico de proteccion y toma de corriente. Carece de elementos de fuerza como contactores, termicos, etc. 1,00
Cuadro control sotano 1
Cuadro electrico de control, contiene elementos de control, magnetotermico de proteccion y toma de corriente. Carece de elementos de fuerza como contactores, termicos, etc. 1,00
Modulo Sedical SCLIOP830A PANEL BUS 6SD/8EA/8SA/12ED. 1,00
Transformador Sedical CRT6 230 Vca / 24 Vca - 6 A. 1,00
Cuadro control bajo cubierta
Cuadro electrico de control, contiene elementos de control, magnetotermico de proteccion y toma de corriente. Carece de elementos de fuerza como contactores, termicos, etc. 1,00
Modulo Sedical SCLIOP830A PANEL BUS 6SD/8EA/8SA/12ED. 2,00
Transformador Sedical CRT6 230 Vca / 24 Vca - 6 A. 1,00

| Código | Ud | Descripción | Rendimiento | Precio | Importe |
|---|---|---|---|---|---|
| O01OB170 | h. | Oficial 1ª fontanero calefactor | 63.074 | 18.5 | 1166.87 |
| O01OB180 | h | Oficial 2ª fontanero calefactor | 63.074 | 17.5 | 1103.80 |
| PW5HG45YH | ud | SIUSTEMA CONTROL (material) | 1 | 15885.654129296 | 15885.65 |
| %0050 | % | Medios auxiliares | 0.5 % | 18156.32 | 90.78 |
| %PM01 | % | Pequeño material | 0.5 % | 18247.10 | 91.24 |
|  |  | Total |  |  | 18338.34 |

Relación comercial: ADMON: Conselleria, 18121.73, Alicante, 18206.46, Andalucía, 18258.7, Aragón, 18328.14, Asturias, 18453, Baleares, 18200.73, Canarias, 18156.77, Cantabria, 18222.39, Castellón, 18254.25, Castilla - La Manc, 18138.3, Castilla y León, 18224.93, Cataluña, 18387.38, Comunitat Valencia, 18230.67, Extremadura, 18137.03, Galicia, 18213.47, Madrid (Comunidad, 18440.26, Murcia (Región), 18209.01, Navarra (Comunidad, 18389.93, País Vasco, 18508.42, Rioja, La, 18310.3, Valencia, 18244.06

**IAV01.03.00** ud AUTF/NTC20K (18/11/2020)
1 ud × 50.49 (52.05 con costes indirectos) = 52.05
Suministro e instalación de
Sonda Sedical de temperatura exterior AUTF/NTC20K o equivalente.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| W34TYG34G |  | AUTF/NTC20K o equivalente (material) | 1 | 41.240737627903 | 41.24 |
| %0050 | % | Medios auxiliares | 0.5 % | 49.99 | 0.25 |
| %PM01 | % | Pequeño material | 0.5 % | 50.24 | 0.25 |
|  |  | Total |  |  | 50.49 |

Relación comercial: ADMON: Conselleria, 49.67, Alicante, 49.99, Andalucía, 50.19, Aragón, 50.45, Asturias, 50.93, Baleares, 49.97, Canarias, 49.8, Cantabria, 50.05, Castellón, 50.17, Castilla - La Manc, 49.73, Castilla y León, 50.06, Cataluña, 50.68, Comunitat Valencia, 50.08, Extremadura, 49.72, Galicia, 50.02, Madrid (Comunidad, 50.88, Murcia (Región), 50, Navarra (Comunidad, 50.69, País Vasco, 51.14, Rioja, La, 50.39, Valencia, 50.13

**IAV01.03.02** ud SL404F1243 (18/11/2020)
4 ud × 203.23 (209.49 con costes indirectos) = 837.96
Suministro e instalación de
Presostato Sedical SL404F1243 agua o equivalente
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW345HW345H | ud | SL404F1243 o equivalente (material) | 1 | 192.46344238279 | 192.46 |
| %0050 | % | Medios auxiliares | 0.5 % | 201.21 | 1.01 |
| %PM01 | % | Pequeño material | 0.5 % | 202.22 | 1.01 |
|  |  | Total |  |  | 203.23 |

Relación comercial: ADMON: Conselleria, 202.4, Alicante, 202.72, Andalucía, 202.92, Aragón, 203.19, Asturias, 203.67, Baleares, 202.7, Canarias, 202.53, Cantabria, 202.78, Castellón, 202.9, Castilla - La Manc, 202.46, Castilla y León, 202.79, Cataluña, 203.42, Comunitat Valencia, 202.81, Extremadura, 202.45, Galicia, 202.75, Madrid (Comunidad, 203.62, Murcia (Región), 202.73, Navarra (Comunidad, 203.43, País Vasco, 203.88, Rioja, La, 203.13, Valencia, 202.86

**IAV01.0234** ud KNTF/NTC20K/100 L=100MM. (18/11/2020)
24 ud × 58.65 (60.46 con costes indirectos) = 1451.04
Suministro e instalación de
Sonda Sedical de temperatura de inmersion KNTF/NTC20K/100 L=100mm o equivalente
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW345HG34HG | ud | KNTF/NTC20K/100 L=100mm. o equivalente (material) | 1 | 49.320882148598 | 49.32 |
| %0050 | % | Medios auxiliares | 0.5 % | 58.07 | 0.29 |
| %PM01 | % | Pequeño material | 0.5 % | 58.36 | 0.29 |
|  |  | Total |  |  | 58.65 |

Relación comercial: ADMON: Conselleria, 57.83, Alicante, 58.15, Andalucía, 58.35, Aragón, 58.61, Asturias, 59.09, Baleares, 58.13, Canarias, 57.96, Cantabria, 58.21, Castellón, 58.33, Castilla - La Manc, 57.89, Castilla y León, 58.22, Cataluña, 58.84, Comunitat Valencia, 58.24, Extremadura, 57.88, Galicia, 58.18, Madrid (Comunidad, 59.04, Murcia (Región), 58.16, Navarra (Comunidad, 58.85, País Vasco, 59.31, Rioja, La, 58.55, Valencia, 58.29

**IAV01.02WE34** ud THMS100 L=100MM. G 1/2". (18/11/2020)
24 ud × 23.54 (24.27 con costes indirectos) = 582.48
Suministro e instalación de
Vaina de laton Sedical THMS100 o equivalente L=100mm. G 1/2".
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| P234WGHWETHE | ud | THMS100 L=100mm. G 1/2". o equivalente (material) | 1 | 14.550260244568 | 14.55 |
| %0050 | % | Medios auxiliares | 0.5 % | 23.30 | 0.12 |
| %PM01 | % | Pequeño material | 0.5 % | 23.42 | 0.12 |
|  |  | Total |  |  | 23.54 |

Relación comercial: ADMON: Conselleria, 22.7, Alicante, 23.02, Andalucía, 23.24, Aragón, 23.5, Asturias, 23.98, Baleares, 23, Canarias, 22.83, Cantabria, 23.09, Castellón, 23.22, Castilla - La Manc, 22.76, Castilla y León, 23.1, Cataluña, 23.73, Comunitat Valencia, 23.12, Extremadura, 22.75, Galicia, 23.06, Madrid (Comunidad, 23.93, Murcia (Región), 23.03, Navarra (Comunidad, 23.74, País Vasco, 24.19, Rioja, La, 23.44, Valencia, 23.17

**IAV01.02WQF2W** ud KNTF/NTC20K/150 L=150MM. (18/11/2020)
2 ud × 61.1 (62.98 con costes indirectos) = 125.96
Suministro e instalación de
Sonda Sedical de temperatura de inmersion KNTF/NTC20K/150 o equivalente L=150mm
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PQ2354HG234H | ud | KNTF/NTC20K/150 L=150mm. o equivalente (material) | 1 | 51.750925612124 | 51.75 |
| %0050 | % | Medios auxiliares | 0.5 % | 60.50 | 0.30 |
| %PM01 | % | Pequeño material | 0.5 % | 60.80 | 0.30 |
|  |  | Total |  |  | 61.1 |

Relación comercial: ADMON: Conselleria, 60.28, Alicante, 60.6, Andalucía, 60.8, Aragón, 61.06, Asturias, 61.55, Baleares, 60.58, Canarias, 60.41, Cantabria, 60.66, Castellón, 60.78, Castilla - La Manc, 60.34, Castilla y León, 60.67, Cataluña, 61.3, Comunitat Valencia, 60.69, Extremadura, 60.33, Galicia, 60.63, Madrid (Comunidad, 61.5, Murcia (Región), 60.61, Navarra (Comunidad, 61.31, País Vasco, 61.77, Rioja, La, 61, Valencia, 60.74

**IAV01.0223G** ud THVA150 L=150MM. G 1/2". (18/11/2020)
2 ud × 36.61 (37.74 con costes indirectos) = 75.48
Suministro e instalación de
Vaina de acero inoxidable Sedical THVA150 o equivalente L=150mm. G 1/2".
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW45H34H | ud | THVA150 L=150mm. G 1/2". o equivalente (material) | 1 | 27.500491871177 | 27.50 |
| %0050 | % | Medios auxiliares | 0.5 % | 36.25 | 0.18 |
| %PM01 | % | Pequeño material | 0.5 % | 36.43 | 0.18 |
|  |  | Total |  |  | 36.61 |

Relación comercial: ADMON: Conselleria, 35.79, Alicante, 36.11, Andalucía, 36.31, Aragón, 36.57, Asturias, 37.05, Baleares, 36.09, Canarias, 35.92, Cantabria, 36.17, Castellón, 36.29, Castilla - La Manc, 35.85, Castilla y León, 36.18, Cataluña, 36.8, Comunitat Valencia, 36.2, Extremadura, 35.84, Galicia, 36.14, Madrid (Comunidad, 37, Murcia (Región), 36.12, Navarra (Comunidad, 36.81, País Vasco, 37.27, Rioja, La, 36.51, Valencia, 36.25

**IAV01.0223G3E** ud KNTFS/NTC20K/300 (18/11/2020)
8 ud × 64.37 (66.35 con costes indirectos) = 530.80
Suministro e instalación de
Sonda Sedical de temperatura KNTFS/NTC20K/300 o equivalente de conducto de aire reaccion rapida L=300mm
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PQ3G5H234H | ud | KNTFS/NTC20K/300 o equivalente (material) | 1 | 54.980983384629 | 54.98 |
| %0050 | % | Medios auxiliares | 0.5 % | 63.73 | 0.32 |
| %PM01 | % | Pequeño material | 0.5 % | 64.05 | 0.32 |
|  |  | Total |  |  | 64.37 |

Relación comercial: ADMON: Conselleria, 63.54, Alicante, 63.87, Andalucía, 64.07, Aragón, 64.33, Asturias, 64.81, Baleares, 63.85, Canarias, 63.68, Cantabria, 63.93, Castellón, 64.05, Castilla - La Manc, 63.61, Castilla y León, 63.94, Cataluña, 64.56, Comunitat Valencia, 63.96, Extremadura, 63.6, Galicia, 63.9, Madrid (Comunidad, 64.76, Murcia (Región), 63.88, Navarra (Comunidad, 64.57, País Vasco, 65.02, Rioja, La, 64.27, Valencia, 64.01

**IAV01.02FD3E** ud MF Z60.4 (18/11/2020)
8 ud × 15.38 (15.85 con costes indirectos) = 126.80
Suministro e instalación de
Accesorio de montaje Sedical MF Z60.4 o equivalente para sonda de conducto
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| 4235YH435H4 | ud | MF Z60.4 o equivalente (material) | 1 | 6.4701157238732 | 6.47 |
| %0050 | % | Medios auxiliares | 0.5 % | 15.22 | 0.08 |
| %PM01 | % | Pequeño material | 0.5 % | 15.30 | 0.08 |
|  |  | Total |  |  | 15.38 |

Relación comercial: ADMON: Conselleria, 14.54, Alicante, 14.86, Andalucía, 15.07, Aragón, 15.34, Asturias, 15.82, Baleares, 14.84, Canarias, 14.67, Cantabria, 14.92, Castellón, 15.05, Castilla - La Manc, 14.6, Castilla y León, 14.93, Cataluña, 15.57, Comunitat Valencia, 14.95, Extremadura, 14.59, Galicia, 14.89, Madrid (Comunidad, 15.77, Murcia (Región), 14.87, Navarra (Comunidad, 15.58, País Vasco, 16.03, Rioja, La, 15.28, Valencia, 15

**IAV01.02FD3ED** ud SEDICAL KACO2-U (18/11/2020)
4 ud × 335.55 (345.88 con costes indirectos) = 1383.52
Suministro e instalación de
Sonda Sedical KACO2-U o equivalente de CO2 conducto.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| P234G34G3 | ud | Sedical KACO2-U o equivalente (material) | 1 | 323.46578547821 | 323.47 |
| %0050 | % | Medios auxiliares | 0.5 % | 332.22 | 1.66 |
| %PM01 | % | Pequeño material | 0.5 % | 333.88 | 1.67 |
|  |  | Total |  |  | 335.55 |

Relación comercial: ADMON: Conselleria, 334.73, Alicante, 335.05, Andalucía, 335.25, Aragón, 335.51, Asturias, 335.99, Baleares, 335.03, Canarias, 334.86, Cantabria, 335.11, Castellón, 335.23, Castilla - La Manc, 334.79, Castilla y León, 335.12, Cataluña, 335.74, Comunitat Valencia, 335.14, Extremadura, 334.78, Galicia, 335.08, Madrid (Comunidad, 335.94, Murcia (Región), 335.06, Navarra (Comunidad, 335.75, País Vasco, 336.2, Rioja, La, 335.45, Valencia, 335.19

**IAV01.02324R** ud DDW/H-20 (18/11/2020)
12 ud × 78.26 (80.67 con costes indirectos) = 968.04
Suministro e instalación de
Presostato diferencial Sedical DDW/H-20 o equivalente aire para filtro sucio 30 a 400 Pa.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PSRTDH425 | ud | DDW/H-20 o equivalente (material) | 1 | 68.731229320218 | 68.73 |
| %0050 | % | Medios auxiliares | 0.5 % | 77.48 | 0.39 |
| %PM01 | % | Pequeño material | 0.5 % | 77.87 | 0.39 |
|  |  | Total |  |  | 78.26 |

Relación comercial: ADMON: Conselleria, 77.43, Alicante, 77.76, Andalucía, 77.96, Aragón, 78.22, Asturias, 78.7, Baleares, 77.74, Canarias, 77.56, Cantabria, 77.82, Castellón, 77.94, Castilla - La Manc, 77.49, Castilla y León, 77.83, Cataluña, 78.45, Comunitat Valencia, 77.85, Extremadura, 77.48, Galicia, 77.79, Madrid (Comunidad, 78.65, Murcia (Región), 77.77, Navarra (Comunidad, 78.46, País Vasco, 78.91, Rioja, La, 78.16, Valencia, 77.9

**3467J3456JERY** ud VALVULA DE 3 VLAS SEDICAL V5013R1099 (18/11/2020)
2 ud × 257.94 (265.88 con costes indirectos) = 531.76
Suministro e instalación de
Valvula de 3 vlas Sedical V5013R1099 o equivalente. Pn 16. 2". Kvs = 40 .Cuerpo de laton y eje y asientos removibles de acero inoxidable. Conexiones roscadas.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PQ34HWQ345H | ud | Valvula de 3 vlas Sedical V5013R1099 o equivalente (material) | 1 | 246.63441127958 | 246.63 |
| %0050 | % | Medios auxiliares | 0.5 % | 255.38 | 1.28 |
| %PM01 | % | Pequeño material | 0.5 % | 256.66 | 1.28 |
|  |  | Total |  |  | 257.94 |

Relación comercial: ADMON: Conselleria, 257.11, Alicante, 257.43, Andalucía, 257.64, Aragón, 257.9, Asturias, 258.39, Baleares, 257.41, Canarias, 257.24, Cantabria, 257.49, Castellón, 257.62, Castilla - La Manc, 257.17, Castilla y León, 257.51, Cataluña, 258.13, Comunitat Valencia, 257.53, Extremadura, 257.16, Galicia, 257.46, Madrid (Comunidad, 258.34, Murcia (Región), 257.44, Navarra (Comunidad, 258.14, País Vasco, 258.6, Rioja, La, 257.84, Valencia, 257.58

**3467J34562** ud VALVULA DE 3 VLAS SEDICAL V5329C1083. (18/11/2020)
2 ud × 606.69 (625.38 con costes indirectos) = 1250.76
Suministro e instalación de
Servomotor Sedical ML7420A6025 o equivalente senal 0...10V. 600N. 24Vac. recorrido 1 minuto. sin operacion manual.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW54HW34H | ud | Valvula de 3 vlas Sedical V5329C1083. o equivalente (material) | 1 | 591.92058703521 | 591.92 |
| %0050 | % | Medios auxiliares | 0.5 % | 600.67 | 3.00 |
| %PM01 | % | Pequeño material | 0.5 % | 603.67 | 3.02 |
|  |  | Total |  |  | 606.69 |

Relación comercial: ADMON: Conselleria, 605.86, Alicante, 606.19, Andalucía, 606.39, Aragón, 606.65, Asturias, 607.14, Baleares, 606.17, Canarias, 606, Cantabria, 606.25, Castellón, 606.37, Castilla - La Manc, 605.92, Castilla y León, 606.26, Cataluña, 606.88, Comunitat Valencia, 606.28, Extremadura, 605.91, Galicia, 606.22, Madrid (Comunidad, 607.09, Murcia (Región), 606.2, Navarra (Comunidad, 606.89, País Vasco, 607.35, Rioja, La, 606.59, Valencia, 606.33

**3467J34562S** ud SERVOMOTOR SEDICAL ML7420A6025 (18/11/2020)
4 ud × 314.3 (323.98 con costes indirectos) = 1295.92
Suministro e instalación de
Valvula de 3 vlas Sedical V5329C1083 o equivalente. Pn 6. 3". Kvs = 100 .Cuerpo de hierro fundido y partes internas de acero inoxidable. Conexiones embridadas
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| P3WQG234G | ud | Servomotor Sedical ML7420A6025 o equivalente (material) | 1 | 302.42540915205 | 302.43 |
| %0050 | % | Medios auxiliares | 0.5 % | 311.18 | 1.56 |
| %PM01 | % | Pequeño material | 0.5 % | 312.74 | 1.56 |
|  |  | Total |  |  | 314.3 |

Relación comercial: ADMON: Conselleria, 313.47, Alicante, 313.79, Andalucía, 313.99, Aragón, 314.26, Asturias, 314.75, Baleares, 313.77, Canarias, 313.6, Cantabria, 313.85, Castellón, 313.97, Castilla - La Manc, 313.53, Castilla y León, 313.86, Cataluña, 314.49, Comunitat Valencia, 313.88, Extremadura, 313.52, Galicia, 313.82, Madrid (Comunidad, 314.7, Murcia (Región), 313.8, Navarra (Comunidad, 314.5, País Vasco, 314.96, Rioja, La, 314.2, Valencia, 313.93

**3467J34SDCVS** ud VALVULA DE 3 VLAS SEDICAL V5015A1151 (18/11/2020)
2 ud × 1238.84 (1277 con costes indirectos) = 2554.00
Suministro e instalación de
Valvula de 3 vlas Sedical V5015A1151 o equivalente. Pn 6. 4". Kvs = 160 .Cuerpo de hierro fundido y partes internas de acero inoxidable. Conexiones embridadas
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW54HW3RH | ud | Valvula de 3 vlas Sedical V5015A1151 o equivalente (material) | 1 | 1217.8017814866 | 1217.80 |
| %0050 | % | Medios auxiliares | 0.5 % | 1226.55 | 6.13 |
| %PM01 | % | Pequeño material | 0.5 % | 1232.68 | 6.16 |
|  |  | Total |  |  | 1238.84 |

Relación comercial: ADMON: Conselleria, 1238.02, Alicante, 1238.34, Andalucía, 1238.54, Aragón, 1238.8, Asturias, 1239.3, Baleares, 1238.32, Canarias, 1238.15, Cantabria, 1238.4, Castellón, 1238.52, Castilla - La Manc, 1238.08, Castilla y León, 1238.41, Cataluña, 1239.03, Comunitat Valencia, 1238.43, Extremadura, 1238.07, Galicia, 1238.37, Madrid (Comunidad, 1239.24, Murcia (Región), 1238.35, Navarra (Comunidad, 1239.04, País Vasco, 1239.51, Rioja, La, 1238.74, Valencia, 1238.48

**3467J34SDCDVS** ud SERVOMOTOR SEDICAL ML7421B3003 (18/11/2020)
2 ud × 705.52 (727.25 con costes indirectos) = 1454.50
Suministro e instalación de
Servomotor Sedical ML7421B3003 o equivalente senal 0.10V. 1800N. 24Vac. recorrido 3.5 minutos. con operacion manual.
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PQ34GHW3RG | ud | Servomotor Sedical ML7421B3003 o equivalente (material) | 1 | 689.77233720229 | 689.77 |
| %0050 | % | Medios auxiliares | 0.5 % | 698.52 | 3.49 |
| %PM01 | % | Pequeño material | 0.5 % | 702.01 | 3.51 |
|  |  | Total |  |  | 705.52 |

Relación comercial: ADMON: Conselleria, 704.7, Alicante, 705.02, Andalucía, 705.22, Aragón, 705.48, Asturias, 705.97, Baleares, 705, Canarias, 704.83, Cantabria, 705.08, Castellón, 705.2, Castilla - La Manc, 704.76, Castilla y León, 705.09, Cataluña, 705.71, Comunitat Valencia, 705.11, Extremadura, 704.75, Galicia, 705.05, Madrid (Comunidad, 705.91, Murcia (Región), 705.03, Navarra (Comunidad, 705.72, País Vasco, 706.18, Rioja, La, 705.42, Valencia, 705.16

**CW35H45** ud SCE PRO 4Q MBUS80 (18/11/2020)
1 ud × 387.81 (399.75 con costes indirectos) = 399.75
Suministro e instalación de
Cuadro bombeo
Contador de energia electrica Sedical modelo SCE PRO 4Q MBUS80 o equivalente
- Certificacion MID B + D de serie, para aplicaciones de facturacion.
- Clase de precision B (+- 1%) para energia activa EN50470-1,-3
- Mide la energia en los cuatro cuadrantes.
- Pantalla grafica (60 x 30 mm) con retroiluminacion.
- Display de 8 digitos con un decimal.
- Admite conexion directa hasta 75A
- Posibilidad de configuration hasta 4 tarifas diferentes a traves de entradas digitales.
- 4 salidas digitales configurables.
- Montaje en carril DIN de 35 mm.
- Consumo propio de 0,6 W/fase.
Protocolo de comunicacion MBus."
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PWQ34G324G | ud | SCE PRO 4Q MBUS80 o equivalente (material) | 1 | 375.20671091147 | 375.21 |
| %0050 | % | Medios auxiliares | 0.5 % | 383.96 | 1.92 |
| %PM01 | % | Pequeño material | 0.5 % | 385.88 | 1.93 |
|  |  | Total |  |  | 387.81 |

Relación comercial: ADMON: Conselleria, 386.99, Alicante, 387.31, Andalucía, 387.51, Aragón, 387.77, Asturias, 388.25, Baleares, 387.29, Canarias, 387.12, Cantabria, 387.37, Castellón, 387.49, Castilla - La Manc, 387.05, Castilla y León, 387.38, Cataluña, 388, Comunitat Valencia, 387.4, Extremadura, 387.04, Galicia, 387.34, Madrid (Comunidad, 388.2, Murcia (Región), 387.32, Navarra (Comunidad, 388.01, País Vasco, 388.46, Rioja, La, 387.71, Valencia, 387.45

**CW35H45D** ud SCE PRO 4Q MBUS6 (18/11/2020)
2 ud × 387.81 (399.75 con costes indirectos) = 799.50
Suministro e instalación de
Bomba de calor 1 y 2
Contador de energla electrica Sedical modelo SCE PRO 4Q MBUS6 o equivalente
- Certificacion MID B + D de serie, para aplicaciones de facturacion.
- Clase de precision B (+- 1%) para energla activa EN50470-1,-3
- Mide la energla en los cuatro cuadrantes.
- Pantalla grafica (60 x 30 mm) con retroiluminacion.
- Display de 8 digitos con un decimal.
- Admite transformadores de 1 A o 5 A para intensidades de hasta 20000 A/5 o 4000 A/1.
- Posibilidad de configuration hasta 4 tarifas diferentes a traves de entradas digitales.
- 4 salidas digitales configurables.
- Montaje en carril DIN de 35 mm.
- Consumo propio de 0,6 W/fase.
Protocolo de comunicacion MBus."
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PW435HW45HGSD | ud | SCE PRO 4Q MBUS6 o equivalente (material) | 1 | 375.20671091147 | 375.21 |
| %0050 | % | Medios auxiliares | 0.5 % | 383.96 | 1.92 |
| %PM01 | % | Pequeño material | 0.5 % | 385.88 | 1.93 |
|  |  | Total |  |  | 387.81 |

Relación comercial: ADMON: Conselleria, 386.99, Alicante, 387.31, Andalucía, 387.51, Aragón, 387.77, Asturias, 388.25, Baleares, 387.29, Canarias, 387.12, Cantabria, 387.37, Castellón, 387.49, Castilla - La Manc, 387.05, Castilla y León, 387.38, Cataluña, 388, Comunitat Valencia, 387.4, Extremadura, 387.04, Galicia, 387.34, Madrid (Comunidad, 388.2, Murcia (Región), 387.32, Navarra (Comunidad, 388.01, País Vasco, 388.46, Rioja, La, 387.71, Valencia, 387.45

**CW35H45DAS** ud CONTADORES DE ENERGLA TERMICA (18/11/2020)
1 ud × 13768.82 (14192.9 con costes indirectos) = 14192.90
Suministro e instalación de
1xBomba calor 1
Contador de energia Sedical modelo 440R670 SUPERSTATIC 440 DN200 250,0 m3/h o equivalente.
- Caudalimetro basado en el principio fisico de oscilacion hidrodinamica, sin partes moviles ni riesgos de desgaste o histeresis mecanica, para un caudal nominal de 250m3/h con conexion embridada DN200, fabricado en acero inoxidable.
- El suministro incluye una cabeza electronica de medicion modular y multifuncional Supercal 531 con pantalla LCD, con puerto optico conforme a IEC 1107, doble memoria EEPROM imborrable con dos salidas de impulsos, dos entradas de impulsos para contadores auxiliares,
- Caudalimetro Superstatic 440 para agua hasta 130°C y 16bar.
- Longitud de montaje de 350mm.
- Perdida de carga a caudal nominal de 0,1bar.
- Para funcionamiento con temperatura ambiente desde 5°C hasta 55°C.
- Instalacion en horizontal o vertical indistintamente.
- Homologacion MID DE-07-MI004-PTB012, clase 2. Rango de caudal homologado 50:1 del caudal nominal.
- Con 1 par de sondas de temperatura PT500 emparejadas y calibradas con cable de longitud 2m y par de vainas para inmersion de las sondas.
Para instalar en tuberia fria. (retorno en instalaciones de calor e impulsion en instalaciones de refrigeracion).
440R670 SUPERSTATIC 440 DN200 250,0 m3/h 2,00
Modulo comunicacion M-BUS para 531 2,00
Modulo alimentation 230 Vac - 45/65 Hz para 531 2
1x Bomba calor 2
Contador de energia Sedical modelo 440RF657 SUPERSTATIC 440 DN150 FD 150,0 m3/h.
- Caudalimetro basado en el principio fisico de oscilacion hidrodinamica, sin partes moviles ni riesgos de desgaste o histeresis mecanica, para un caudal nominal de 150m3/h con conexion embridada DN150, fabricado en FD.
- El suministro incluye una cabeza electronica de medicion modular y multifuncional Supercal 531 con pantalla LCD, con puerto optico conforme a IEC 1107, doble memoria EEPROM imborrable con dos salidas de impulsos, dos entradas de impulsos para contadores auxiliares,
- Caudalimetro Superstatic 440 para agua hasta 130°C y 16bar.
- Longitud de montaje de 300mm.
- Perdida de carga a caudal nominal de 0,1bar.
- Para funcionamiento con temperatura ambiente desde 5°C hasta 55°C.
- Instalacion en horizontal o vertical indistintamente.
- Homologacion MID DE-07-MI004-PTB012, clase 2. Rango de caudal homologado 50:1 del caudal nominal.
- Con 1 par de sondas de temperatura PT500 emparejadas y calibradas con cable de longitud 2m y par de vainas para inmersion de las sondas.
- Para instalar en tuberia fria. (retorno en instalaciones de calor e impulsion en instalaciones de refrigeracion).
440RF657 SUPERSTATIC 440 DN150 FD 150,0 m3/h 2,00
Modulo comunicacion M-BUS para 531 2,00
Modulo alimentacion 230 Vac - 45/65 Hz para 531 2,00
Primario ACS 997,60 €
Contador de energia Sedical modelo 440R502 SUPERSTATIC 440 1 1/4" 6,0 m3/h.
- Caudalimetro basado en el principio fisico de oscilacion hidrodinamica, sin partes moviles ni riesgos de desgaste o histeresis mecanica, para un caudal nominal de 6m3/h con conexion roscada G 1 1/4", fabricado en laton.
- El suministro incluye una cabeza electronica de medicion modular y multifuncional Supercal 531 con pantalla LCD, con puerto optico conforme a IEC 1107, doble memoria EEPROM imborrable con dos salidas de impulsos, dos entradas de impulsos para contadores auxiliares,
- Caudalimetro Superstatic 440 para agua hasta 130°C y 16/25bar.
- Longitud de montaje (sin racores) de 260mm.
- Perdida de carga a caudal nominal de 0,16bar.
- Para funcionamiento con temperatura ambiente desde 5°C hasta 55°C.
- Instalacion en horizontal o vertical indistintamente.
- Homologacion MID DE-07-MI004-PTB012, clase 2. Rango de caudal homologado 100:1 del caudal nominal.
- Con 1 par de sondas de temperatura PT500 emparejadas y calibradas con cable de longitud 2m y par de vainas para inmersion de las sondas.
440R502 SUPERSTATIC 440 1 1/4" 6,0 m3/h 1,00
Modulo comunicacion M-BUS para 531 1,00
Modulo alimentacion 230 Vac - 45/65 Hz para 531 1,00
Racor de conexion DN25 con rosca de conexion a elemento hembra 1 %” y rosca de conexion a tuberia macho R 1” (1 unidad) 2,00
1x Retorno ACS
Contador de energia Sedical modelo 440R520 SUPERSTATIC 440 1" 1,5 m3/h.
- Caudalimetro basado en el principio fisico de oscilacion hidrodinamica, sin partes moviles ni riesgos de desgaste o histeresis mecanica, para un caudal nominal de 1,5m3/h con conexion roscada G 1", fabricado en laton.
- El suministro incluye una cabeza electronica de medicion modular y multifuncional Supercal 531 con pantalla LCD, con puerto optico conforme a IEC 1107, doble memoria EEPROM imborrable con dos salidas de impulsos, dos entradas de impulsos para contadores auxiliares,
- Caudalimetro Superstatic 440 para agua hasta 130°C y 16/25bar.
- Longitud de montaje (sin racores) de 190mm.
- Perdida de carga a caudal nominal de 0,09bar.
- Para funcionamiento con temperatura ambiente desde 5°C hasta 55°C.
- Instalacion en horizontal o vertical indistintamente.
- Homologacion MID DE-07-MI004-PTB012, clase 2. Rango de caudal homologado 100:1 del caudal nominal.
- Con 1 par de sondas de temperatura PT500 emparejadas y calibradas con cable de longitud 2m y par de vainas para inmersion de las sondas.
Para instalar en tuberia fria. (retorno en instalaciones de calor e impulsion en instalaciones de refrigeracion).
440R520 SUPERSTATIC 440 1" 1,5 m3/h 1,00
Modulo comunicacion M-BUS para 531 1,00
Modulo alimentacion 230 Vac - 45/65 Hz para 531 1,00
Racor de conexion DN20 con rosca de conexion a elemento hembra 1” y rosca de conexion a tuberia macho R %” (1 unidad) 2,00
Incluso , p.p. de soportes transporte, elementos auxiliares para conexión de tuberías, cuatro soportes antivibratorios de tipo Silent-blok, conexión hidráulica, eléctrica y a sistema de control, pruebas y puesta en marcha, según normativa vigente, conexión hidráulica, eléctrica y a sistema de control, pruebas y puesta en marcha, según normativa vigente

| Código | Ud | Descripción | Rendimiento | Precio | Importe |
|---|---|---|---|---|---|
| O01OB170 | h. | Oficial 1ª fontanero calefactor | 0.243 | 18.5 | 4.50 |
| O01OB180 | h | Oficial 2ª fontanero calefactor | 0.243 | 17.5 | 4.25 |
| PQ34G3E | ud | contadores energia termica (material) | 1 | 13623.413667079 | 13623.41 |
| %0050 | % | Medios auxiliares | 0.5 % | 13632.16 | 68.16 |
| %PM01 | % | Pequeño material | 0.5 % | 13700.32 | 68.50 |
|  |  | Total |  |  | 13768.82 |

Relación comercial: ADMON: Conselleria, 13768, Alicante, 13768.32, Andalucía, 13768.52, Aragón, 13768.78, Asturias, 13769.26, Baleares, 13768.3, Canarias, 13768.13, Cantabria, 13768.38, Castellón, 13768.5, Castilla - La Manc, 13768.06, Castilla y León, 13768.39, Cataluña, 13769.01, Comunitat Valencia, 13768.41, Extremadura, 13768.05, Galicia, 13768.35, Madrid (Comunidad, 13769.21, Murcia (Región), 13768.33, Navarra (Comunidad, 13769.02, País Vasco, 13769.48, Rioja, La, 13768.72, Valencia, 13768.46

**MABACBASE** u TARJETA DE COMUNICACION BACNET (18/11/2020)
0.86 u × 153.48 (158.21 con costes indirectos) = 136.06
Suministro e instalación de tarjeta de comunicación BACnet

| Código | Ud | Descripción | Rendimiento | Precio | Importe |
|---|---|---|---|---|---|
| RTENNB |  | Tarjeta de Comunicacion BACnet o equivalente (material) | 1 | 136.99245023391 | 136.99 |
| O01OB170 | h. | Oficial 1ª fontanero calefactor | 0.809 | 18.5 | 14.97 |
| %0050 | % | Medios auxiliares | 0.5 % | 151.96 | 0.76 |
| %PM01 | % | Pequeño material | 0.5 % | 152.72 | 0.76 |
|  |  | Total |  |  | 153.48 |

**006902371** u SENSOR HUMEDAD RELATIVA EXTERIOR VISTA SHO100-T (18/11/2020)
1 u × 296 (305.12 con costes indirectos) = 305.12
Suministro e instalación de sensor humedad relativa exterior vista SHO 100-T o equivalente, totalmente instalada incluso piezas necesarias.

| Código | Ud | Descripción | Rendimiento | Precio | Importe |
|---|---|---|---|---|---|
| 1234G324TG |  | Sensor humedad relativa exterior Vista SHO100-T o equivalente (material) | 1 | 278.0949739802 | 278.09 |
| O01OB170 | h. | Oficial 1ª fontanero calefactor | 0.809 | 18.5 | 14.97 |
| %0050 | % | Medios auxiliares | 0.5 % | 293.06 | 1.47 |
| %PM01 | % | Pequeño material | 0.5 % | 294.53 | 1.47 |
|  |  | Total |  |  | 296 |

**SFW1251** u INTERRUPTOR DE FLUJO DE AGUA EN TUBERIAS (18/11/2020)
15 u × 183.94 (189.61 con costes indirectos) = 2844.15
Suministro e instalación de interruptor de flujo de agua en tuberias, totalmente instalado.

| Código | Ud | Descripción | Rendimiento | Precio | Importe |
|---|---|---|---|---|---|
| WETRHBERYTN |  | INTERRUPTOR DE FLUJO DE AGUA EN TUBERIAS (material) | 1 | 167.14298950358 | 167.14 |
| O01OB170 | h. | Oficial 1ª fontanero calefactor | 0.809 | 18.5 | 14.97 |
| %0050 | % | Medios auxiliares | 0.5 % | 182.11 | 0.91 |
| %PM01 | % | Pequeño material | 0.5 % | 183.02 | 0.92 |
|  |  | Total |  |  | 183.94 |

**07IAV0CVAV** ud SPIROTOP AB050 (18/11/2020)
8 ud × 55.05 (56.75 con costes indirectos) = 454.00
Suministro e instalacion de Sedical Spirotop AB050 o equivalente, purgador rápido automático rosca interior 1/2". Tª máx 110ºC y presión 10 bar. Conexión embridada DN100. Presión y temperatura de trabajo máx. 10 bar/110ºC.., Totalmente equipada, instalada y funcionando. Instalada en puntos altos de la instalación, a determinar por DF una vez ejecutada y replanteada la instalación de canalizaciones.

| Código | Ud | Descripción | Rendimiento | Precio | Importe |
|---|---|---|---|---|---|
| O01OB170 | h. | Oficial 1ª fontanero calefactor | 0.324 | 18.5 | 5.99 |
| CEXAASXB |  | Spirotop AB050, o equivalente (material) | 1 | 48.520867839618 | 48.52 |
| %0050 | % | Medios auxiliares | 0.5 % | 54.51 | 0.27 |
| %PM01 | % | Pequeño material | 0.5 % | 54.78 | 0.27 |
|  |  | Total |  |  | 55.05 |

**245UY45H** ud PURGADOR PUNTOS ALTOS (18/11/2020)
6 ud × 49.89 (51.43 con costes indirectos) = 308.58
Suministro y colocación de purgador de puntos altos, Totalmente equipada, instalada y funcionando.

| Código | Ud | Descripción | Rendimiento | Precio | Importe |
|---|---|---|---|---|---|
| W45NW456TRMN |  | PURGADOR PUNTOS ALTOS (material) | 1 | 34.420615643851 | 34.42 |
| O01OB170 | h. | Oficial 1ª fontanero calefactor | 0.809 | 18.5 | 14.97 |
| %0050 | % | Medios auxiliares | 0.5 % | 49.39 | 0.25 |
| %PM01 | % | Pequeño material | 0.5 % | 49.64 | 0.25 |
|  |  | Total |  |  | 49.89 |

**245UY45HF** ud SISTEMA DE LLENADO (18/11/2020)
4 ud × 340.33 (350.81 con costes indirectos) = 1403.24
Suministro y colocación de sistema de llenado, Totalmente equipada, instalada y funcionando.

| Código | Ud | Descripción | Rendimiento | Precio | Importe |
|---|---|---|---|---|---|
| O01OB170 | h. | Oficial 1ª fontanero calefactor | 0.809 | 18.5 | 14.97 |
| WE48O9G532P |  | sistema de llenado (material) | 1 | 321.97575882774 | 321.98 |
| %0050 | % | Medios auxiliares | 0.5 % | 336.95 | 1.68 |
| %PM01 | % | Pequeño material | 0.5 % | 338.63 | 1.69 |
|  |  | Total |  |  | 340.33 |

### 14.10A EQUIPOS VENTILACION GARAJE (25/07/2006)
Importe: 29324.66
Relación comercial: ADMON: Conselleria, 29301.38, Alicante, 29310.55, Andalucía, 29316.13, Aragón, 29323.65, Asturias, 29337.15, Baleares, 29309.85, Canarias, 29305.18, Cantabria, 29312.18, Castellón, 29315.72, Castilla - La Manc, 29303.15, Castilla y León, 29312.52, Cataluña, 29330.05, Comunitat Valencia, 29313.15, Extremadura, 29303.05, Galicia, 29311.26, Madrid (Comunidad, 29335.82, Murcia (Región), 29310.85, Navarra (Comunidad, 29330.35, País Vasco, 29343.15, Rioja, La, 29321.78, Valencia, 29314.55

**GAR342T** Ud. THGT/4-800-6/28-5,5KW-F400-3-400/690V-50HZ-IE3 (25/07/2006)
1 Ud. × 2917.7 (3007.57 con costes indirectos) = 3007.57
Suministro e instalación deTHGT/4-800-6/28-5,5KW-F400-3-400/690V-50HZ-IE3 o equivalente.
Ventiladores helicoidales tubulares, diseñados para la extracción de humos, fabricados con carcasa con protección anticorrosiva mediante galvanizado en caliente.
Motor trifásico, para funcionar en uso continuo (S1) o emergencia (S2). Pueden ser instalados en posición vertical u horizontal. Motores F400, IP55, clase H,
regulables por variación de frecuencia. Modelos de camisa corta.En caso de emergencia se recomienda que haya un circuito secundario en el que el motor
funcione a pleno rendimiento. Marca S&P modelo THGT/4-800-6/28-5,5kW-F400-3-400/690V-50Hz-IE3 para un caudal 27.740 m³/h y presión estática 29,7
mmwg.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PW45HW45H | ud | THGT4-800-628-5,5kW-F400 o equivalente (material) | 1 | 2890.061691368 | 2890.06 |
|  |  | Total |  |  | 2917.7 |

Relación comercial: ADMON: Conselleria, 2915.44, Alicante, 2916.33, Andalucía, 2916.87, Aragón, 2917.6, Asturias, 2918.91, Baleares, 2916.26, Canarias, 2915.81, Cantabria, 2916.49, Castellón, 2916.83, Castilla - La Manc, 2915.61, Castilla y León, 2916.52, Cataluña, 2918.22, Comunitat Valencia, 2916.58, Extremadura, 2915.6, Galicia, 2916.4, Madrid (Comunidad, 2918.78, Murcia (Región), 2916.36, Navarra (Comunidad, 2918.25, País Vasco, 2919.49, Rioja, La, 2917.42, Valencia, 2916.72

| Medición | Uds. | Parcial |
|---|---|---|
| admin sot 1 | 1 | 1.00 |
| Total |  | 1 |

**GAR342TR** Ud. THGT/4-900-6/22-7,5KW-F400-3-400/690V-50HZ-IE3 (25/07/2006)
1 Ud. × 3597.76 (3708.57 con costes indirectos) = 3708.57
Suministro e instalación deTHGT/4-900-6/22-7,5KW-F400-3-400/690V-50HZ-IE3o equivalente.
Ventiladores helicoidales tubulares, diseñados para la extracción de humos, fabricados con carcasa con protección anticorrosiva mediante galvanizado en caliente.
Motor trifásico, para funcionar en uso continuo (S1) o emergencia (S2). Pueden ser instalados en posición vertical u horizontal. Motores F400, IP55, clase H,
regulables por variación de frecuencia. Modelos de camisa corta.En caso de emergencia se recomienda que haya un circuito secundario en el que el motor
funcione a pleno rendimiento. Marca S&P modelo THGT/4-900-6/22-7,5KW-F400-3-400/690V-50HZ-IE3 para un caudal 27.740 m³/h y presión estática 29,7
mmwg.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PW5GERGWERG | ud | THGT/4-900-6/22-7,5KW-F400-3-400/690V-50HZ-IE3 o equivalente (material) | 1 | 3570.123854895 | 3570.12 |
|  |  | Total |  |  | 3597.76 |

Relación comercial: ADMON: Conselleria, 3595.5, Alicante, 3596.39, Andalucía, 3596.93, Aragón, 3597.66, Asturias, 3598.97, Baleares, 3596.32, Canarias, 3595.87, Cantabria, 3596.55, Castellón, 3596.89, Castilla - La Manc, 3595.67, Castilla y León, 3596.58, Cataluña, 3598.28, Comunitat Valencia, 3596.64, Extremadura, 3595.66, Galicia, 3596.46, Madrid (Comunidad, 3598.84, Murcia (Región), 3596.42, Navarra (Comunidad, 3598.31, País Vasco, 3599.55, Rioja, La, 3597.48, Valencia, 3596.78

| Medición | Uds. | Parcial |
|---|---|---|
| admin sot 2 | 1 | 1.00 |
| Total |  | 1 |

**GAR34E2TR** Ud. CHGT/4-560-6/14-0,55KW-F400-3-230/400V-50HZ-IE1 (25/07/2006)
2 Ud. × 2173.76 (2240.71 con costes indirectos) = 4481.42
Suministro e instalación de CHGT/4-560-6/14-0,55KW-F400-3-230/400V-50HZ-IE1 o equivalente.
Cajas de ventilación helicoidales, capacitadas para trabajar inmersas a F400, fabricadas en chapa galvanizada, con aislamiento interior ignífugo (M0) de fibra de
vidrio de 25 mm de espesor, hélice de aluminio tipo aerofoil, con casquillo de arrastre de acero y motor trifásico, IP55, Clase H para funcionar en uso continuo (S1)
o emergencia (S2). Marca S&P modelo CHGT/4-560-6/14-0,55kW-F400-3-230/400V-50Hz-IE1 para un caudal 4.409 m³/h y presión estática 16,9 mmwg.
5146342000-A-14 - CHGT/4-560-6/14 A 0,55KW (230/400V50HZ)F400 IE1 VE
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PW5HW34H | ud | CHGT/4-560-6/14-0,55KW-F400-3-230/400V-50HZ-IE1 o equivalente (material) | 1 | 2146.1183852689 | 2146.12 |
|  |  | Total |  |  | 2173.76 |

Relación comercial: ADMON: Conselleria, 2171.5, Alicante, 2172.39, Andalucía, 2172.93, Aragón, 2173.66, Asturias, 2174.97, Baleares, 2172.32, Canarias, 2171.87, Cantabria, 2172.55, Castellón, 2172.89, Castilla - La Manc, 2171.67, Castilla y León, 2172.58, Cataluña, 2174.28, Comunitat Valencia, 2172.64, Extremadura, 2171.66, Galicia, 2172.46, Madrid (Comunidad, 2174.84, Murcia (Región), 2172.42, Navarra (Comunidad, 2174.31, País Vasco, 2175.55, Rioja, La, 2173.48, Valencia, 2172.78

| Medición | Uds. | Parcial |
|---|---|---|
| exrrac sot 1 | 2 | 2.00 |
| Total |  | 2 |

**GAR34E2TRD** Ud. CHGT/4-560-6/20-0,75KW-F400-3-230/400V-50HZ-IE3 (25/07/2006)
2 Ud. × 2173.76 (2240.71 con costes indirectos) = 4481.42
Suministro e instalación de CHGT/4-560-6/20-0,75KW-F400-3-230/400V-50HZ-IE3 o equivalente.
Cajas de ventilación helicoidales, capacitadas para trabajar inmersas a F400, fabricadas en chapa galvanizada, con aislamiento interior ignífugo (M0) de fibra de
vidrio de 25 mm de espesor, hélice de aluminio tipo aerofoil, con casquillo de arrastre de acero y motor trifásico, IP55, Clase H para funcionar en uso continuo (S1)
o emergencia (S2). Marca S&P modelo CHGT/4-560-6/20-0,75KW-F400-3-230/400V-50HZ-IE3 para un caudal 4.409 m³/h y presión estática 16,9 mmwg.
5146342000-A-14 - CHGT/4-560-6/14 A 0,75KW (230/400V50HZ)F400 IE1 VE
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PW5HW34Hn | ud | CHGT/4-560-6/20-0,75KW-F400-3-230/400V-50HZ-IE3 o equivalente (material) | 1 | 2146.1183852689 | 2146.12 |
|  |  | Total |  |  | 2173.76 |

Relación comercial: ADMON: Conselleria, 2171.5, Alicante, 2172.39, Andalucía, 2172.93, Aragón, 2173.66, Asturias, 2174.97, Baleares, 2172.32, Canarias, 2171.87, Cantabria, 2172.55, Castellón, 2172.89, Castilla - La Manc, 2171.67, Castilla y León, 2172.58, Cataluña, 2174.28, Comunitat Valencia, 2172.64, Extremadura, 2171.66, Galicia, 2172.46, Madrid (Comunidad, 2174.84, Murcia (Región), 2172.42, Navarra (Comunidad, 2174.31, País Vasco, 2175.55, Rioja, La, 2173.48, Valencia, 2172.78

| Medición | Uds. | Parcial |
|---|---|---|
| exrrac sot 2 | 2 | 2.00 |
| Total |  | 2 |

**GAR34EQ234F** Ud. CHGT/4-710-5/24-2,2KW-F400-3-230/400V-50HZ-IE3 (25/07/2006)
2 Ud. × 2748.7 (2833.36 con costes indirectos) = 5666.72
Suministro e instalación de CHGT/4-710-5/24-2,2KW-F400-3-230/400V-50HZ-IE3 o equivalente.
Cajas de ventilación helicoidales, capacitadas para trabajar inmersas a F400, fabricadas en chapa galvanizada, con aislamiento interior ignífugo (M0) de fibra de
vidrio de 25 mm de espesor, hélice de aluminio tipo aerofoil, con casquillo de arrastre de acero y motor trifásico, IP55, Clase H para funcionar en uso continuo (S1)
o emergencia (S2). Marca S&P modelo CHGT/4-710-5/24-2,2kW-F400-3-230/400V-50Hz-IE3 para un caudal 12.989 m³/h y presión estática 27,9 mmwg.
5146691200-A-24 - CHGT/4-710-5/24A 2,2 KW (230/400V50HZ) F400 IE3 VE
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PE36WJHNRT4WH | ud | CHGT/4-710-5/24-2,2KW-F400-3-230/400V-50HZ-IE3 o equivalente (material) | 1 | 2721.058668596 | 2721.06 |
|  |  | Total |  |  | 2748.7 |

Relación comercial: ADMON: Conselleria, 2746.44, Alicante, 2747.33, Andalucía, 2747.87, Aragón, 2748.6, Asturias, 2749.91, Baleares, 2747.26, Canarias, 2746.81, Cantabria, 2747.49, Castellón, 2747.83, Castilla - La Manc, 2746.61, Castilla y León, 2747.52, Cataluña, 2749.22, Comunitat Valencia, 2747.58, Extremadura, 2746.6, Galicia, 2747.4, Madrid (Comunidad, 2749.78, Murcia (Región), 2747.36, Navarra (Comunidad, 2749.25, País Vasco, 2750.49, Rioja, La, 2748.42, Valencia, 2747.72

| Medición | Uds. | Parcial |
|---|---|---|
| exrrac sot 1 | 2 | 2.00 |
| Total |  | 2 |

**GAR34E3234F** Ud. CHGT/4-1000-3/16-4KW-F400-3-400/690V-50HZ-IE3 (25/07/2006)
2 Ud. × 3870.28 (3989.48 con costes indirectos) = 7978.96
Suministro e instalación de CHGT/4-1000-3/16-4KW-F400-3-400/690V-50HZ-IE3 o equivalente.
Cajas de ventilación helicoidales, capacitadas para trabajar inmersas a F400, fabricadas en chapa galvanizada, con aislamiento interior ignífugo (M0) de fibra de
vidrio de 25 mm de espesor, hélice de aluminio tipo aerofoil, con casquillo de arrastre de acero y motor trifásico, IP55, Clase H para funcionar en uso continuo (S1)
o emergencia (S2). Marca S&P modelo CHGT/4-1000-3/16-4kW-F400-3-400/690V-50Hz-IE3 para un caudal 16.803 m³/h y presión estática 35,6 mmwg.
5146652400-A-16 - CHGT/4-1000-3/16A 4 KW (400V50HZ) F400 IE3 VE
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| P34GH234GH | UD | CHGT/4-1000-3/16-4KW-F400-3-400/690V-50HZ-IE3 o equivalente (material) | 1 | 3842.6387290701 | 3842.64 |
|  |  | Total |  |  | 3870.28 |

Relación comercial: ADMON: Conselleria, 3868.02, Alicante, 3868.91, Andalucía, 3869.45, Aragón, 3870.18, Asturias, 3871.49, Baleares, 3868.84, Canarias, 3868.39, Cantabria, 3869.07, Castellón, 3869.41, Castilla - La Manc, 3868.19, Castilla y León, 3869.1, Cataluña, 3870.8, Comunitat Valencia, 3869.16, Extremadura, 3868.18, Galicia, 3868.98, Madrid (Comunidad, 3871.36, Murcia (Región), 3868.94, Navarra (Comunidad, 3870.83, País Vasco, 3872.07, Rioja, La, 3870, Valencia, 3869.3

| Medición | Uds. | Parcial |
|---|---|---|
| exrrac sot 2 | 2 | 2.00 |
| Total |  | 2 |

### 14.10 EQUIPOS VENTILACION ALMACENES ASEOS CT (25/07/2006)
Importe: 5379.28
Relación comercial: ADMON: Conselleria, 5330.35, Alicante, 5349.67, Andalucía, 5361.42, Aragón, 5377.18, Asturias, 5405.53, Baleares, 5348.2, Canarias, 5338.49, Cantabria, 5353.23, Castellón, 5360.58, Castilla - La Manc, 5334.13, Castilla y León, 5353.86, Cataluña, 5390.62, Comunitat Valencia, 5355.13, Extremadura, 5333.92, Galicia, 5351.14, Madrid (Comunidad, 5402.79, Murcia (Región), 5350.3, Navarra (Comunidad, 5391.25, País Vasco, 5418.13, Rioja, La, 5373.35, Valencia, 5358.07

**QQG43GR4** Ud. TCBT/4-355/H-B (25/07/2006)
1 Ud. × 257.29 (265.21 con costes indirectos) = 265.21
Suministro e instalación de TCBT/4-355/H-B o equivalente.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| P2WH3Q4GREW |  | TCBT/4-355/H-B o equivalente (material) | 1 | 229.65410757148 | 229.65 |
|  |  | Total |  |  | 257.29 |

Relación comercial: ADMON: Conselleria, 255.03, Alicante, 255.92, Andalucía, 256.46, Aragón, 257.19, Asturias, 258.5, Baleares, 255.85, Canarias, 255.4, Cantabria, 256.08, Castellón, 256.42, Castilla - La Manc, 255.2, Castilla y León, 256.11, Cataluña, 257.81, Comunitat Valencia, 256.17, Extremadura, 255.19, Galicia, 255.99, Madrid (Comunidad, 258.37, Murcia (Región), 255.95, Navarra (Comunidad, 257.84, País Vasco, 259.08, Rioja, La, 257.01, Valencia, 256.31

| Medición | Uds. | Parcial |
|---|---|---|
| CT | 1 | 1.00 |
| Total |  | 1 |

**14.10.033T2** Ud. TD-500/150 SILENT ECOWATT (25/07/2006)
13 Ud. × 214.43 (221.03 con costes indirectos) = 2873.39
Suministro e instalación de 5211006300-150 - TD-500/150 SILENT ECOWATT o equivalente. - EXTRACTORES EN LÍNEA
Ventiladores helicocentrífugos de bajo perfil (modelos desde 350 hasta 1000), extremadamente silenciosos, fabricados en material plástico, con elementos
acústicos (estructura interna perforada que direcciona las ondas sonoras, y aislamiento interior fonoabsorbente que amortigua el ruido radiado), cuerpo-motor
desmontable sin necesidad de tocar los conductos, juntas de goma en impulsión y descarga para reforzar la estanqueidad. Motor brushless de corriente continua,
de alto rendimiento y bajo consumo, alimentación 230V±15%/50-60Hz, clase B, IP44, rodamientos a bolas y caja de bornes externa. Velocidad regulable 100%
mediante potenciómetro ubicado en la caja de bornes o mediante control externo tipo REB-ECOWATT. Entrada analógica para controlar el ventilador con una
señal externa de 0-10V. Capacitados para trabajar de -20 a +40ºC. Indicados para solucionar múltiples problemas de ventilación en aplicaciones domésticas,
comerciales e industriales, donde el bajo nivel sonoro sea un elemento importante de confort, especialmente en instalaciones donde el extractor debe estar
muchas horas en funcionamiento, lo que reportará un importantísimo ahorro de energía, o en aquéllas que requieran un sistema de ventilación adaptado a la
demanda que implique un control mediante sensors externos. Marca S&P modelo TD-500/150 SILENT ECOWATT para un caudal 193 m³/h y presión estática 4,87
mmwg.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PG348T7WYHO87 | ud | 5211006300-150 - TD-500/150 SILENT ECOWATT - o equivalente (material) | 1 | 186.7933409679 | 186.79 |
|  |  | Total |  |  | 214.43 |

Relación comercial: ADMON: Conselleria, 212.17, Alicante, 213.06, Andalucía, 213.6, Aragón, 214.33, Asturias, 215.64, Baleares, 212.99, Canarias, 212.54, Cantabria, 213.22, Castellón, 213.56, Castilla - La Manc, 212.34, Castilla y León, 213.25, Cataluña, 214.95, Comunitat Valencia, 213.31, Extremadura, 212.33, Galicia, 213.13, Madrid (Comunidad, 215.51, Murcia (Región), 213.09, Navarra (Comunidad, 214.98, País Vasco, 216.22, Rioja, La, 214.15, Valencia, 213.45

**14.10.033T2S** Ud. TD-2000/315 SILENT ECOWATT (25/07/2006)
4 Ud. × 393.28 (405.39 con costes indirectos) = 1621.56
Suministro e instalación de TD-2000/315 SILENT ECOWATT o equivalente.- EXTRACTORES EN LÍNEA
Ventiladores helicocentrífugos de bajo perfil (modelos desde 350 hasta 1000), extremadamente silenciosos, fabricados en material plástico, con elementos
acústicos (estructura interna perforada que direcciona las ondas sonoras, y aislamiento interior fonoabsorbente que amortigua el ruido radiado), cuerpo-motor
desmontable sin necesidad de tocar los conductos, juntas de goma en impulsión y descarga para reforzar la estanqueidad. Motor brushless de corriente continua,
de alto rendimiento y bajo consumo, alimentación 230V±15%/50-60Hz, clase B, IP44, rodamientos a bolas y caja de bornes externa. Velocidad regulable 100%
mediante potenciómetro ubicado en la caja de bornes o mediante control externo tipo REB-ECOWATT. Entrada analógica para controlar el ventilador con una
señal externa de 0-10V. Capacitados para trabajar de -20 a +40ºC. Indicados para solucionar múltiples problemas de ventilación en aplicaciones domésticas,
comerciales e industriales, donde el bajo nivel sonoro sea un elemento importante de confort, especialmente en instalaciones donde el extractor debe estar
muchas horas en funcionamiento, lo que reportará un importantísimo ahorro de energía, o en aquéllas que requieran un sistema de ventilación adaptado a la
demanda que implique un control mediante sensors externos. Marca S&P modelo TD-2000/315 SILENT ECOWATT para un caudal 193 m³/h y presión estática 4,87
mmwg.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| PW5HW34879GH | ud | TD-2000/315 SILENT ECOWATT o equivalente (material) | 1 | 354.98634925201 | 354.99 |
| %0300 | % | Medios auxiliares | 3 % | 381.83 | 11.45 |
|  |  | Total |  |  | 393.28 |

Relación comercial: ADMON: Conselleria, 391.02, Alicante, 391.91, Andalucía, 392.45, Aragón, 393.18, Asturias, 394.49, Baleares, 391.84, Canarias, 391.39, Cantabria, 392.07, Castellón, 392.41, Castilla - La Manc, 391.19, Castilla y León, 392.1, Cataluña, 393.8, Comunitat Valencia, 392.16, Extremadura, 391.18, Galicia, 391.98, Madrid (Comunidad, 394.36, Murcia (Región), 391.94, Navarra (Comunidad, 393.83, País Vasco, 395.07, Rioja, La, 393, Valencia, 392.3

| Medición | Uds. | Parcial |
|---|---|---|
| Extr aseo audit | 1 | 1.00 |
| extr sot -1 | 1 | 1.00 |
| extr ase conserv | 2 | 2.00 |
| Subtotal |  | 4.00 |
| Total |  | 4 |

**14.10.033T2SD** Ud. TD-1000/200 SILENT ECOWATT (25/07/2006)
1 Ud. × 251.63 (259.38 con costes indirectos) = 259.38
Suministro e instalación de TD-1000/200 SILENT ECOWATT (230V50/60HZ) VE o equivalente.- EXTRACTORES EN LÍNEA
Ventiladores helicocentrífugos in-line de bajo perfil (modelos 1300 y 2000), extremadamente silenciosos, fabricados en chapa de acero protegida por pintura epoxi
poliéster, con elementos acústicos (aislamiento interior fonoabsorbente (M0) de fibra de vidrio, carcasa exterior tipo sandwich y embocadura aerodinámica),
cuerpo-motor desmontable sin necesidad de tocar los conductos. Motor brushless de corriente continua, de alto rendimiento y bajo consumo, alimentación
230V±15%/50-60Hz, claseB, IP44, rodamientos a bolas y caja de bornes externa. Velocidad regulable 100% mediante potenciómetro ubicado en la caja de bornes
o mediante control externo tipo REB-ECOWATT. Entrada analógica para controlar el ventilador con una señal externa de 0-10V. Capacitados para trabajar de -20 a
+40ºC. Indicados para solucionar múltiples problemas de ventilación en aplicaciones domésticas, comerciales e industriales, donde el bajo nivel sonoro sea un
elemento importante de confort, especialmente en instalaciones donde el extractor debe estar muchas horas en funcionamiento, lo que reportará un
importantísimo ahorro de energía, o en aquéllas que requieran un sistema de ventilación adaptado a la demanda que implique un control mediante sensores
externos. Marca S&P modelo TD-1000/200 SILENT ECOWATT (230V50/60HZ) VE para un caudal 693 m³/h y presión estática 6,05 mmwg.
Incluso transporte, montaje, juntas, soportes antivibratorios y elementos auxiliares para conexión a resto de instalación, pruebas y puesta en marcha. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.647 | 18.5 | 11.97 |
| O01OB180 | h | Oficial 2ª fontanero calefactor | 0.647 | 17.5 | 11.32 |
| P01DW090 | ud | Pequeño material | 5 | 0.7100126992195 | 3.55 |
| %0300 | % | Medios auxiliares | 3 % | 26.84 | 0.81 |
| PWQ34GH34H | ud | TD-1000/200 SILENT ECOWATT o equivalente (material) | 1 | 223.99400633545 | 223.99 |
|  |  | Total |  |  | 251.63 |

Relación comercial: ADMON: Conselleria, 249.37, Alicante, 250.26, Andalucía, 250.8, Aragón, 251.53, Asturias, 252.84, Baleares, 250.19, Canarias, 249.74, Cantabria, 250.42, Castellón, 250.76, Castilla - La Manc, 249.54, Castilla y León, 250.45, Cataluña, 252.15, Comunitat Valencia, 250.51, Extremadura, 249.53, Galicia, 250.33, Madrid (Comunidad, 252.71, Murcia (Región), 250.29, Navarra (Comunidad, 252.18, País Vasco, 253.42, Rioja, La, 251.35, Valencia, 250.65

**14.10.D033T2** Ud. TD-500/100 SILENT ECOWATT (25/07/2006)
2 Ud. × 174.5 (179.87 con costes indirectos) = 359.74
Suministro e instalaci?n de TD-500/100 SILENT ECOWATT o equivalente.- EXTRACTORES EN L?NEA
Ventiladores helicocentr?fugos de bajo perfil (modelos desde 350 hasta 1000), extremadamente silenciosos, fabricados en material pl?stico, con elementos
ac?sticos (estructura interna perforada que direcciona las ondas sonoras, y aislamiento interior fonoabsorbente que amortigua el ruido radiado), cuerpo-motor
desmontable sin necesidad de tocar los conductos, juntas de goma en impulsi?n y descarga para reforzar la estanqueidad. Motor brushless de corriente continua,
de alto rendimiento y bajo consumo, alimentaci?n 230V?15%/50-60Hz, clase B, IP44, rodamientos a bolas y caja de bornes externa. Velocidad regulable 100%
mediante potenci?metro ubicado en la caja de bornes o mediante control externo tipo REB-ECOWATT. Entrada anal?gica para controlar el ventilador con una
se?al externa de 0-10V. Capacitados para trabajar de -20 a +40?C. Indicados para solucionar m?ltiples problemas de ventilaci?n en aplicaciones dom?sticas,
comerciales e industriales, donde el bajo nivel sonoro sea un elemento importante de confort, especialmente en instalaciones donde el extractor debe estar
muchas horas en funcionamiento, lo que reportar? un important?simo ahorro de energ?a, o en aqu?llas que requieran un sistema de ventilaci?n adaptado a la
demanda que implique un control mediante sensors externos. Marca S&P modelo TD-500/100 SILENT ECOWATT para un caudal 193 m?/h y presi?n est?tica 4,87
mmwg.
Incluso transporte, montaje, juntas, soportes antivibratorios y elementos auxiliares para conexi?n a resto de instalaci?n, pruebas y puesta en marcha. Comprende todos los trabajos y materiales necesarios para dejar la unidad completa, totalmente instalada, probada y en perfecto estado de funcionamiento, segun Documentos de Proyecto, indicaciones de la D.F. y normativa vigente, i/ p.p. de pruebas, documentaci?n final con planos as built y legalizaci?n de la instalaci?n seg?n normativa viegente, p.p. de limpieza final y retirada de escombros a pie de carga, transporte a vertedero y canon de vertido y con p.p.de medios auxiliares y medidas de protecci?n y seguridad necesarias para realizar los trabajos; con marcado CE y DdP (Declaraci?n de prestaciones), cumplimiento del reglamento (UE), seg?n norma EN y UNE aplicable a los materiales de la partida, i/ p.p. tasas de industria, colegiaci?n y organismos de control autorizado.

| Código | Ud | Descripción | Rendimiento | Precio | Importe |
|---|---|---|---|---|---|
| O01OB170 | h. | Oficial 1ª fontanero calefactor | 0.647 | 18.5 | 11.97 |
| O01OB180 | h | Oficial 2ª fontanero calefactor | 0.647 | 17.5 | 11.32 |
| P01DW090 | ud | Pequeño material | 5 | 0.7100126992195 | 3.55 |
| %0300 | % | Medios auxiliares | 3 % | 26.84 | 0.81 |
| PG348T7WFYHO87 | ud | TD-500/100 SILENT ECOWATT o equivalente - EXTRACTORES EN LÍNE (material) | 1 | 146.86262677095 | 146.86 |
|  |  | Total |  |  | 174.5 |

Relación comercial: ADMON: Conselleria, 172.24, Alicante, 173.13, Andalucía, 173.67, Aragón, 174.4, Asturias, 175.71, Baleares, 173.06, Canarias, 172.61, Cantabria, 173.29, Castellón, 173.63, Castilla - La Manc, 172.41, Castilla y León, 173.32, Cataluña, 175.02, Comunitat Valencia, 173.38, Extremadura, 172.4, Galicia, 173.2, Madrid (Comunidad, 175.58, Murcia (Región), 173.16, Navarra (Comunidad, 175.05, País Vasco, 176.29, Rioja, La, 174.22, Valencia, 173.52

### 18IAV01.03 CLIMATIZADORES (18/11/2020)
Importe: 116955.7

**243T234A** ud CLIMATIZADOR AUDITORIO 13.700 M3/H (18/11/2020)
3 ud × 27398.7 (28242.58 con costes indirectos) = 84727.74
Suministro e instalación de CLIMATIZADOR
CLIMACIAT airaccess 45 o equivalente
Extraccion 13,700 m3/h
Introduccion 13,700 m3/h
SFPv : 2,093 W/(m3/s), 0.58 W/(m3/h)
Panelado con doble pared de 50 mm
Caudal : INTRODUCCION 13,700 m3/h / EXTRACCION 13,700 m3/h (Velocidad frontal : 1.971 / 1.971 m/s)
(Sección filtro / Sección filtro)
Clase velocidad V3 EN13053
Montaje : Superpuestas / Interior
Altitud : 250 m
Condiciones de aire de referencia introduccion : 20 °C / 50 %(HR) / 1.16 kg/m3
Condiciones de aire de referencia extraccion : 20 °C / 50 %(HR) / 1.16 kg/m3
Specific Fan Power v : 2,093 W/(m3/s), 0.58 W/(m3/h)
Temperatura de referencia aire nuevo en invierno EUROVENT -3.7 °C
Porcentaje de mezcla 0.10
Introducción
Diferencia de presión en el interior del equipo : 598.5 Pa
Extracción
Diferencia de presión en el interior del equipo : 305.6 Pa
El cálculo tiene en cuenta la deshumidificación
ERV_2016, Sin grupo 1 Clase energética A
EN 1886-2007 CAL(R) -400 Pa / +400 Pa = 2.20 / 3.16 %
Caudal de fuga interno = 12.0 % del caudal de impulsión
PED 2014/68/UE Artículo 4.3
ECODESIGN 1253-2014 / 2018
Typology : NRVU BVU
SUPPLY UNIT : ?Pint : 24.5 DaPa
EXTRACT UNIT : ?Pint : 22.4 DaPa
SFPint : 732 W/(m3/s)
SRC efficiency: 79.6 % in accordance with EN308 (Minimum efficiency: 73.0 %)
1 sección de ventilación tipo «plug fan» (rueda libre)
Número de ventiladores : 2
Caudal de aire : 13,700 m3/h 3.8056 m3/s
Presión disponible para conductos : 250 Pa
Presión estática total : 588 Pa
Efecto de sistema : 32 Pa
Coeficiente K : 308
Requiere el uso de un regulador que emita una señal 0/10V
Material de la turbina del ventilador : Polipropileno
Diámetro de la turbina del ventilador : 0.56 m
Rendimiento del ventilador y el motor : 67%
Velocidad de rotación de la turbina : 1,240 rpm
Velocidad máxima de rotación de la turbina : 1,750 rpm
Potencia eléctrica absorbida total : 3,470 W
Specific Fan Power : 861 W/(m3/s), 0.24 W/(m3/h)
2 x 1 motor interno
Características unitarias:
Intensidad nominal : 8.00 A
Motor EC : 5 kW
Tensión : TRI_400V_50HZ
Tensión de control : 7.09 V
Cuadro de conexión en el lado de servicio (potencia, control y fallo)
con interruptor de proximidad AC23 montado y cableado.
Cuadro eléctrico principal de regulación y potencia.
Acceso cara la izquierda en el sentido del aire
Distribución
Toma de presión para el control del caudal de aire
Puerta con bisagras 650 mm
Sonda de presión analógica de 24V montada
Tarjeta MODBUS (regulación)
1 Mezcla economizadora vertical
Registro Clase 1
Compuertas apuestas conjugadas
Accionamiento por bieletas
Posición : 82I
Punto de mezcla INVIERNO
Aire nuevo : 12,300 m3/h / 12.5 °C / 44.5 %(HR)
Aire de retorno : 1,420 m3/h / 22 °C / 50 %(HR)
T* salida aire/Humedad : 13.5 °C / 46.2 %(HR)
Punto de mezcla VERANO
Aire nuevo : 12,300 m3/h / 27.6 °C / 40.3 %(HR)
Aire de retorno : 1,420 m3/h / 24 °C / 50 %(HR)
T* salida aire/Humedad : 27.2 °C / 41.2 %(HR)
Pérdida de carga sobre el aire : 27 Pa
INTRODUCCION
Mando motorizado (7 Nm) B502612
Servomotor(es) :
Tipo / Tensión : 3 puntos / 24 V alternativo
Cableado de regulación de servomotor B508666
Cantidad / Par : 1 / 10.0 Nm B510715
Montaje B502357
EXTRACCION
Mando motorizado
INTRODUCCION
Acceso cara derecha en el sentido del aire
Controles a la derecha en el sentido del aire
EXTRACCION
Acceso cara la izquierda en el sentido del aire
Ubicación servomotor(es) : Exterior
Recuperador rotativo con variador de velocidad y gestión de la seguridad adsorción B510531
RR21 - Adsorción
Alimentación / Potencia del motor : 1 x 230 V/50 Hz / 500W
*** Cualidades técnicas INVIERNO ***
Eficacia: Aire nuevo / Higrométrico : 79.2 % / 81.3 %
Eficacia conforme a la norma EN308 : 79.6 %
Clase recuperador H1 EN13053
Potencia recuperada : 141.9 kW
Lado Introducción
- Caudal de aire de cálculo : 12,580 m3/h (-3.2 °C / 90 %(HR))
- T* entrada aire/Humedad : -3.2 °C / 90 %(HR)
- T* salida aire/Humedad : 16.8 °C / 60.5 %(HR)
- Pérdida de carga sobre el aire : 15.7 DaPa
Lado Extracción
- Caudal de aire de cálculo : 13,800 m3/h (22 °C / 50 %(HR))
- T* entrada aire/Humedad : 22 °C / 50 %(HR)
- Pérdida de carga sobre el aire : 16.2 DaPa
*** Cualidades técnicas VERANO ***
Eficacia: Aire nuevo / Higrométrico : 77.7 % / 0.0 %
Potencia recuperada : 13.64 kW
Lado Introducción
- Caudal de aire de cálculo : 14,380 m3/h (34.6 °C / 19.4 %(HR))
- T* entrada aire/Humedad : 34.6 °C / 19.4 %(HR)
- T* salida aire/Humedad : 26.4 °C / 40.4 %(HR)
- Pérdida de carga sobre el aire : 18.2 DaPa
Lado Extracción
- Caudal de aire de cálculo : 13,900 m3/h (24 °C / 49.6 %(HR))
- T* entrada aire/Humedad : 24 °C / 49.6 %(HR)
- Pérdida de carga sobre el aire : 17.9 DaPa
- Introduccion, pérdida de carga en el aire a 1,2 kg/m3 : 17 DaPa
- Extraccion, pérdida de carga en el aire a 1,2 kg/m3 : 17 DaPa
Acceso cara derecha en el sentido del aire
Distribución B508475
2 tomas de presión instaladas (introducción y extracción) B504297
Puerta con bisagras 550 mm B503463
Puerta con bisagras 550 mm B503463
Sonda de presión analógica de 24V montada
1 Batería de aire/líquido mixto (refrigeración/calefacción) B506744
6 fila(s), sin aletas 2.1 mm
Trampilla de acceso al separador
Tubos Cobre/ Aletas Aluminio
Fluido : Agua
VERANO
Potencia frigorífica : 75.3 kW
T* entrada/T* salida : 7 °C / 12 °C
T* entrada aire/Humedad : 26.1 °C / 44.1 %(HR)
T* salida aire/Humedad : 11.8 °C / 96.8 %(HR)
Caudal de fuido : 12.9 m3/h
Pérdida de carga sobre el fluido : 2,350 mmCA
Perdida de carga en la válvula : 2,670 mmCA
INVIERNO
Potencia calorífica : 61.8 kW
T* entrada/T* salida : 45 °C / 40 °C
T* entrada aire/Humedad : 16.4 °C / 49.5 %(HR)
T* salida aire/Humedad : 30.2 °C / 21.4 %(HR)
Caudal de fuido : 10.8 m3/h
Pérdida de carga sobre el fluido : 1,680 mmCA
Perdida de carga en la válvula : 1,860 mmCA
Pérdida de carga húmeda en aire : 142 Pa
Pérdida de carga seca en aire : 121 Pa
Velocidad del aire, pasaje libre sobre la batería : 2.64 m/s
Separador de gotas de marco galvanizado, medio de aluminio
Pérdida de carga sobre el aire : 21 Pa B506172
Montaje en corredera sobre bisagras
Número de circuito(s) frigorífico(s) : 1
Conexión circuito (1) entrada / salida : Conexión Fileteada 2" / Conexión Fileteada 2"
Contenido en fluido : 40.9 l
Válvula 3 vías B507708
Montaje válvula B508588
KVS : 25.
Diámetros y tipo de conexión E/S : G 2" 1/4
Servomotor : Modulante 24V
Medio ambiente : Interior
Acceso cara derecha en el sentido del aire
Tuberías a la derecha en el sentido del aire
Aislamiento de la bandeja (espuma de celdillas cerradas) B506163
Aislación de codos y colectores (espuma de celdillas cerradas) B510095
Distribución B507977
Bandeja de recuperación de condensados de acero galvanizado B506109
Cajón anticongelación galvanizado B508013
Termostato anticongelante de rearme automático B502635
Sonda de conmutación automática (para batería mixta) B507638
Cableado del componente de la regulación
Cuadro de regulación:
Tensión / Frecuencia / Intensidad : TRI 400 V (+/-10%) / 50 Hz / 39 A
Dimensiones : 976 mm / 500 mm / 192 mm (Altura/Anchura/Profundidad)
Autómata : AHU control
Pantalla : Montado (IP65)
Comunicación : MODBUS RTU
Idioma : ESP
Control:
GMV : Caudal constante
Temperatura : De ambiente
Posición de las sondas:
Temperatura de impulsión : UTA
Temperatura exterior : UTA
Temperatura ambiente/retorno : Mural
Humedad : Sin
CO2 : Mural
Regulación:
Temperatura : Calor y frío
Humedad : Sin
Control CO2 : Con
Precalentamiento : Sin
FreeCooling : Con
Antihielo : Con
Seguridad acceso (contacto de puerta) : Sin
Control incendio (Francia) : Sin
Batería(s) :
Válvulas batería(s): : 3 vías
Conjunto de batería(s): : Con
Potencia introduccion B507373
Potencia extraccion B507373
Interruptor general B507357
OpciónSonda de temperatura mural B507629
Sonda CO2 mural B507637
Sonda de temperatura exterior montada B507630
Sonda de temperatura de impulsión montada B507630
Regulación control GMV caudal constante B507622
Regulación control temperatura ambiente B507609
Regulación función T+ B507610
Regulación función T- B507611
Regulación función «free cooling» B507614
Regulación control CO2 B507624
Estudio de regulación B51106
MRCxx (montaje en enrada y salida de aire definicion final en obra)
incluye tarjetas de comunicación serial RS485 en protocolo ModBus, que es la forma en la que las máquinas comunican con ese panel centralizado PlantWatchPRO3.
Incluye silenciadores.
quedan incluidas las lonas antivibratorias de conexión de conductos de impulsión y retorno con equipos
Segun descricion y modulos facilitados en calculos.
Incluso llaves de corte en impulsión y retorno de agua fría y caliente, valvulas de control de dos vias, filtros en entrada de agua fría y caliente, termometros en las entradas y salidas de las baterias, válvula de equilibrado en retorno, tes de limpieza y conexión a red de drenajes con tubería de PVC de DN-25 mm.y conexionado de valvula de control de dos vias vias. Incluso transporte, medios de elevación hasta su ubicación definitiva, montaje, parte proporcional de accesorios, pequeño material auxiliar, pruebas de funcionamiento y puesta en servicio, soportes antivibratorios tipo Silent-block, conexionado a red hidráulica, conexiones eléctricas y a sistema de control, según normativa vigente.

| Código | Ud | Descripción | Rendimiento | Precio | Importe |
|---|---|---|---|---|---|
| O01OA160 | h. | Cuadrilla H | 12.129 | 20.08 | 243.55 |
| M02GE010 | h. | Grúa telescópica autoprop. 20 t. | 4.852 | 39.830712408326 | 193.26 |
| 32G34G |  | 13700 o equivalente (material) | 1 | 26689.947373855 | 26689.95 |
| %0050 | % | Medios auxiliares | 0.5 % | 27126.76 | 135.63 |
| %PM01 | % | Pequeño material | 0.5 % | 27262.39 | 136.31 |
|  |  | Total |  |  | 27398.7 |

**243T234** ud UTA CONSERVATORIO 23.561 M3/H (18/11/2020)
1 ud × 28638.65 (29520.72 con costes indirectos) = 29520.72
Suministro e instalación de
CLIMACIAT airaccess 70 o equivalente
Extraccion 18,849 m3/h
Introduccion 23,561 m3/h
SFPv : 1,963 W/(m3/s), 0.55 W/(m3/h)
1 sección de ventilación tipo «plug fan» (rueda libre) B510489
Número de ventiladores : 2
Caudal de aire : 18,849 m3/h 5.2358 m3/s
Presión disponible para conductos : 300 Pa
Presión estática total : 648 Pa
Efecto de sistema : 28 Pa
Coeficiente K : 308
Requiere el uso de un regulador que emita una señal 0/10V
Material de la turbina del ventilador : Polipropileno
Diámetro de la turbina del ventilador : 0.56 m
Rendimiento del ventilador y el motor : 71%
Velocidad de rotación de la turbina : 1,405 rpm
Velocidad máxima de rotación de la turbina : 1,750 rpm
Potencia eléctrica absorbida total : 5,083 W
Specific Fan Power : 934 W/(m3/s), 0.26 W/(m3/h)
2 x 1 motor interno
Características unitarias:
Intensidad nominal : 8.00 A
Motor EC : 5 kW
Tensión : TRI_400V_50HZ
Tensión de control : 8.03 V
Cuadro de conexión en el lado de servicio (potencia, control y fallo)
con interruptor de proximidad AC23 montado y cableado.
Cuadro eléctrico principal de regulación y potencia.
Acceso cara la izquierda en el sentido del aire
Distribución B507531
Toma de presión para el control del caudal de aire B506379
Puerta con bisagras 600 mm B503512
Sonda de presión analógica de 24V montada B507198
Tarjeta MODBUS (regulación) B510705
Recuperador rotativo con variador de velocidad y gestión de la seguridad adsorción B510541
RR21 - Adsorción
Alimentación / Potencia del motor : 1 x 230 V/50 Hz / 500W
*** Cualidades técnicas INVIERNO ***
Eficacia: Aire nuevo / Higrométrico : 71.0 % / 70.5 %
Eficacia conforme a la norma EN308 : 79.4 %
Clase recuperador H1 EN13053
Potencia recuperada : 215.9 kW
Lado Introducción
- Caudal de aire de cálculo : 21,630 m3/h (-3.2 °C / 90 %(HR))
- T* entrada aire/Humedad : -3.2 °C / 90 %(HR)
- T* salida aire/Humedad : 14.7 °C / 63.3 %(HR)
- Pérdida de carga sobre el aire : 274 Pa
Lado Extracción
- Caudal de aire de cálculo : 18,990 m3/h (22 °C / 50 %(HR))
- T* entrada aire/Humedad : 22 °C / 50 %(HR)
- Pérdida de carga sobre el aire : 226 Pa
*** Cualidades técnicas VERANO ***
Eficacia: Aire nuevo / Higrométrico : 71.1 % / 0.0 %
Potencia recuperada : 57.96 kW
Lado Introducción
- Caudal de aire de cálculo : 24,760 m3/h (34.6 °C / 26.8 %(HR))
- T* entrada aire/Humedad : 34.6 °C / 26.8 %(HR)
- T* salida aire/Humedad : 27.1 °C / 41.3 %(HR)
- Pérdida de carga sobre el aire : 319 Pa
Lado Extracción
- Caudal de aire de cálculo : 19,130 m3/h (24 °C / 50 %(HR))
- T* entrada aire/Humedad : 24 °C / 50 %(HR)
- Pérdida de carga sobre el aire : 252 Pa
- Introduccion, pérdida de carga en el aire a 1,2kg/m3 : 299 Pa
- Extraccion, pérdida de carga en el aire a 1,2kg/m3 : 239 Pa
Acceso cara derecha en el sentido del aire
Distribución B508477
2 tomas de presión instaladas (introducción y extracción) B504297
Puerta con bisagras 550 mm B503511
Puerta con bisagras 550 mm B503511
Sonda de presión analógica de 24V montada B507198
1 Sección de filtración B506908
Montaje guías 2 etapas A + B B504541
8 élulas tipoC M5C+ B504658
Eficacia EN 779-2012 : M5
Eficacia ISO16890 : ePM10 50%
Pérdida de carga sobre el aire (1/2 sucio) : 110 Pa
Pérdida de carga en los 3 niveles de suciedad : Limpio 73 Pa / 1/2 sucio 110 Pa / Sucio 147 Pa
Con tomas de presión
8 élulas tipoC F7HEEC B504662
Eficacia EN 779-2012 : F7
Eficacia ISO16890 : ePM1 60% - ePM2.5 65%
Pérdida de carga sobre el aire (1/2 sucio) : 151 Pa
Pérdida de carga en los 3 niveles de suciedad : Limpio 101 Pa / 1/2 sucio 151 Pa / Sucio 201 Pa
Con tomas de presión
Todos los filtros deben estar equipados con un dispositivo visual o una supervisión mediante la regulación.
Acceso cara derecha en el sentido del aire
Tomas de presión instaladas B504297
Puerta con bisagras 350 mm B503507
Sonda de presión analógica de 24V montada
1 sección de ventilación tipo «plug fan» (rueda libre) B511223
Número de ventiladores : 2
Caudal de aire : 23,561 m3/h 6.5447 m3/s
Presión disponible para conductos : 250 Pa
Presión estática total : 896 Pa
Efecto de sistema : 36 Pa
Coeficiente K : 308
Requiere el uso de un regulador que emita una señal 0/10V
Material de la turbina del ventilador : Polipropileno
Diámetro de la turbina del ventilador : 0.56 m
Rendimiento del ventilador y el motor : 72%
Velocidad de rotación de la turbina : 1,684 rpm
Velocidad máxima de rotación de la turbina : 1,750 rpm
Potencia eléctrica absorbida total : 8,766 W
Specific Fan Power : 1,215 W/(m3/s), 0.34 W/(m3/h)
2 x 1 motor interno
Características unitarias:
Intensidad nominal : 8.00 A
Motor EC : 5 kW
Tensión : TRI_400V_50HZ
Tensión de control : 9.62 V
Cuadro de conexión en el lado de servicio (potencia, control y fallo)
con interruptor de proximidad AC23 montado y cableado.
Cuadro eléctrico principal de regulación y potencia.
Acceso cara derecha en el sentido del aire
Distribución B507531
Toma de presión para el control del caudal de aire B506379
Puerta con bisagras 600 mm B503512
Sonda de presión analógica de 24V montada B507198
Tarjeta MODBUS (regulación
1 Batería de aire/líquido mixto (refrigeración/calefacción) B506728
1 fila(s), sin aletas 2.1 mm
Trampilla de acceso al separador
Tubos Cobre/ Aletas Aluminio
Fluido : Agua
VERANO
Potencia frigorífica : 31.7 kW
T* entrada/T* salida : 7 °C / 12 °C
T* entrada aire/Humedad : 28.1 °C / 41.3 %(HR)
T* salida aire/Humedad : 24 °C / 52.6 %(HR)
Caudal de fuido : 5.44 m3/h
Pérdida de carga sobre el fluido : 1.1 mCA
Perdida de carga en la válvula : 1.16 mCA
INVIERNO
Potencia calorífica : 63.8 kW
T* entrada/T* salida : 45 °C / 40 °C
T* entrada aire/Humedad : 13.7 °C / 63.3 %(HR)
T* salida aire/Humedad : 22 °C / 37.5 %(HR)
Caudal de fuido : 11.1 m3/h
Pérdida de carga sobre el fluido : 2.6 mCA
Perdida de carga en la válvula : 4.82 mCA
Pérdida de carga húmeda en aire : 22 Pa
Pérdida de carga seca en aire : 22 Pa
Velocidad del aire, pasaje libre sobre la batería : 2.73 m/s
Separador de gotas de marco galvanizado, medio de aluminio
Pérdida de carga sobre el aire : 22 Pa B506174
Montaje en corredera sobre bisagras
Número de circuito(s) frigorífico(s) : 1
Conexión circuito (1) entrada / salida : Conexión Fileteada 2" / Conexión Fileteada 2"
Contenido en fluido : 15.1 l
Válvula 3 vías B507707
Montaje válvula B508583
KVS : 16.
Diámetros y tipo de conexión E/S : G 2"
Servomotor : Modulante 24V
Medio ambiente : Interior
Acceso cara derecha en el sentido del aire
Tuberías a la derecha en el sentido del aire
Aislamiento de la bandeja (espuma de celdillas cerradas) B506165
Aislación de codos y colectores (espuma de celdillas cerradas) B510097
Distribución B507979
Bandeja de recuperación de condensados de acero galvanizado B506111
Cajón anticongelación galvanizado B508015
Termostato anticongelante de rearme automático B502635
Sonda de conmutación automática (para batería mixta) B507638
Cableado del componente de la regulación B510894
Cuadro de regulación:
· Tensión / Frecuencia / Intensidad : TRI 400 V (+/-10%) / 50 Hz / 37 A
· Dimensiones : 1356 mm / 500 mm / 192 mm (Altura/Anchura/Profundidad)
· Autómata : AHU control
· Pantalla : Montado (IP65)
· Comunicación : MODBUS RTU
· Idioma : ESP
Control:
· GMV : Caudal constante
· Temperatura : De ambiente
Posición de las sondas:
· Temperatura de impulsión : UTA
· Temperatura exterior : UTA
· Temperatura ambiente/retorno : Mural
· Humedad : Sin
· CO2 : Mural
Regulación:
· Temperatura : Calor y frío
· Humedad : Sin
· Control CO2 : Con
· Precalentamiento : Sin
· FreeCooling : Con
· Antihielo : Con
· Seguridad acceso (contacto de puerta) : Sin
· Control incendio (Francia) : Sin
Batería(s) :
· Válvulas batería(s): : 3 vías
· Conjunto de batería(s): : Con
Potencia introduccion B507373
Potencia extraccion B507373
Interruptor general B507357
Opción regulación
Sonda de temperatura mural B507629
Sonda CO2 mural B507637
Sonda de temperatura exterior montada B507630
Sonda de temperatura de impulsión montada B507630
Regulación control GMV caudal constante B507622
Regulación control temperatura ambiente B507609
Regulación función T+ B507610
Regulación función T- B507611
Regulación función «free cooling» B507614
Regulación control CO2 B507624
Estudio de regulación B511060
MRCxx (montaje en enrada y salida de aire definicion final en obra)
incluye tarjetas de comunicación serial RS485 en protocolo ModBus, que es la forma en la que las máquinas comunican con ese panel centralizado PlantWatchPRO3.
Incluye silenciadores.
quedan incluidas las lonas antivibratorias de conexión de conductos de impulsión y retorno con equipos
Segun descricion y modulos facilitados en calculos.
Incluso llaves de corte en impulsión y retorno de agua fría y caliente, valvulas de control de dos vias, filtros en entrada de agua fría y caliente, termometros en las entradas y salidas de las baterias, válvula de equilibrado en retorno, tes de limpieza y conexión a red de drenajes con tubería de PVC de DN-25 mm.y conexionado de valvula de control de dos vias vias. Incluso transporte, medios de elevación hasta su ubicación definitiva, montaje, parte proporcional de accesorios, pequeño material auxiliar, pruebas de funcionamiento y puesta en servicio, soportes antivibratorios tipo Silent-block, conexionado a red hidráulica, conexiones eléctricas y a sistema de control, según normativa vigente.

| Código | Ud | Descripción | Rendimiento | Precio | Importe |
|---|---|---|---|---|---|
| O01OA160 | h. | Cuadrilla H | 12.129 | 20.08 | 243.55 |
| M02GE010 | h. | Grúa telescópica autoprop. 20 t. | 4.852 | 39.830712408326 | 193.26 |
| 254Y345H45H | ud | 23561 o equivalente (material) | 1 | 27917.589331342 | 27917.59 |
| %0050 | % | Medios auxiliares | 0.5 % | 28354.40 | 141.77 |
| %PM01 | % | Pequeño material | 0.5 % | 28496.17 | 142.48 |
|  |  | Total |  |  | 28638.65 |

**34G34G** ud PLANTWATCH PRO3 PANEL 10U (18/11/2020)
1 ud × 2626.35 (2707.24 con costes indirectos) = 2707.24
Suministro e instalación de Supervisión para instalaciones medianas-pequeñas PlantWatch Pro3 Panel 10u version pared o panel o equivalente
Incluye el cableado de control programacion y puesta en marcha
PlantWatch Pro3 Panel 10u CIAT es una solución preinstalada e integrada en PC para la
gestión y supervisión de pequeñas y medianas instalaciones de aire acondicionado hasta
10 unidades (100 variables en total).
Contiene funciones de monitorización y mantenimiento con datos históricos hasta un año,
con muestras cada 15 minutos.
Se dispondran de 4 termostatos o sondas repartidos en el recinto con el fin de apoyar la medida de temperatura de las sondas de los conductos de retorno de aire.
Versión panel adecuada para ambientes técnicos.
Regulación de equipos a gestionar:
AVANT / AVANT+ CAREL
CIATrtc CAREL
CIATpool CAREL
Principales funciones disponibles:
- Control remoto,
- Gestión de los equipos (hasta 10 equipos y 100 variables en total),
- Gestión de alarmas,
- Creación de gráficos,
- Planificador.
Armario de gestión multigrupo PlantWatch Pro3 Panel 10u CIAT 1
Idioma de configuración : Español 1
Idioma de parámetros : Español 1
Plantilla protocolo CAREL para regulación AVANT/AVANT+ 1
Plantilla protocolo CAREL para regulación CIATrtc 1
Plantilla protocolo CAREL para regulación CIATpool 1
** Puesta en marcha por Servicio Técnico CIAT
CARACTERÍSTICAS TÉCNICAS:
Pantalla
Tipo LCD TFT
Resolución: 800x480 (WVGA)
Área de visualización activa: 7? diagonal, 16/9
Colores: 64 K
Iluminación de fondo con LED
Control de brillo: Sí
Ángulo de visión: (CR =10)
Superior / Inferior = 60/50º
Izquierda / Derecha = 60/60º
Índice de contraste (mín.): 250 (F=0°)
Tiempo de respuesta (máx.) Tr =10 ms; Tf =16 ms
Espacio de color (CIE) Blanco (Ø = 0°) x = 0,249÷0,349; y = 0,278÷0,378
Luminancia (mín.) 180 cd/m2
Uniformidad (mín.) 70 %
Recursos del sistema
Microprocesador TI AM3505 ? 600 MHz
Memoria de usuario 32 + 512 MB Flash
RAM 256 MB DDR2
Interfaz de usuario
Pantalla táctil resistente
Indicadores LED del sistema: 1 verde y 1 rojo
Interfaz
Puerto Ethernet 1 Auto-MDIX 10/100 Mbit - RJ45 hembra
Puerto Ethernet 2 Auto-MDIX 10/100 Mbit - RJ45 hembra
Puerto USB
Interfaz de huésped 2.0 - USB tipo A hembra
500 mA máx. L máx cable <1 m
Puerto Serial 1 RS485 máx. 115 Kb - Paso de conexiones atornilladas: 5.08
Puerto Serial 2
RS485 máx. 115 Kb, sin aislamiento óptico
Paso de conexiones atornilladas: 5.08
Nota: las interfaces de comunicación no son de tipo TNV sino de tipo SELV CIRCUIT.
Calificaciones
Suministro de energía PW3P*
24 V CA - 15/10 % 50/60 Hz máx. 1,3 A (27 VA) 14...30 V CC ±15 % máx. 0,8 Adc a 14 V CC
Sección transversal de potencia mínima: 0,5 mm2
Consumo de potencia máximo: 12 W
Fusible automático
Peso: 1 kg aprox.
Pila de litio no recargable, modelo BR2330
Tipo de software y estructura A
Resistencia al calor y el fuego de cat. D
Inmunidad frente a sobretensiones, cat. II
Tipo de aislamiento de clase III, se puede incorporar a dispositivos de clase I o II
Condiciones ambientales
Temperatura de funcionamiento: -20...+60 °C
Temperatura de almacenamiento: -20...+70 °C
Humedad de funcionamiento y almacenamiento: 5...85 % humedad relativa, sin condensación
Grado de protección: IP65 (frontal); IP20 (trasero)
Grado de contaminación: II°
Dimensiones
Panel frontal: L x Al 187x147 mm (7,36x5,79?)
Espacio: AxB 176x136 mm (6.93x5.35?)
Fondo: 45+4 mm (1,77+0,16?)
Cumple las normativas europeas
EMC2004/108/CE y LVD2006/95/CE IEC EN60730_1
EN12830 S/A/1, rango de medición: -20...+60 °C
FUNCIONES QUE REALIZA PlantWatch Pro3 Panel 10u CIAT :
Control remoto :
Es posible monitorizar un PlantWatch Pro3 Panel 10u CIAT colocado en cualquier lugar, mediante
conexión a Internet o una conexión remota. Esta función permite visualizar en la pantalla del PC
exactamente lo mismo que aparece en la pantalla táctil de PlantWatch Pro3 Panel 10u CIAT. Todo
el control de la instalación se puede programar vía WEB (con una IP física y mediante Internet
Explorer es posible conectarse a través de la dirección http://xxx.xxx.xxx.xxx).
Gestión de los equipos :
Todos los equipos de la planta se pueden configurar rápidamente, asignándolos a grupos o áreas
definidos. Se puede acceder a toda la información mediante páginas de resumen de la instalación
o páginas detalladas para cada equipo.
Gestión de alarmas :
Visualiza las alarmas activas en el sistema. Se pueden definir diferentes niveles de prioridad. Se
almacena cada evento de alarma producido en la instalación, proporcionando información sobre el
tipo de alarma, la hora/fecha de inicio y de fin.
Creación de gráficos :
PlantWatch Pro3 Panel 10u CIAT genera gráficos detallados y completos, con un máximo de 5
variables en cada dispositivo. Estos son fundamentales para el análisis y el diagnóstico en caso
de funcionamiento incorrecto de las variables controladas.
Planificador :
Se pueden programar una serie de acciones en función de la hora/día.
NOVEDADES:
Display :
Nuevo display táctil 7?
800 x 480 WVGA
65.000 colores
Prestaciones :
Nueva CPU
4 veces más potente
Memoria :
Hasta 300 variables historizadas
5 veces más capaz
Instalación :
Versión de panel para cuadros eléctricos
Versión de pared para ambiente y oficinas
Incluye silenciadores.
quedan incluidas las lonas antivibratorias de conexión de conductos de impulsión y retorno con equipos
Segun descricion y modulos facilitados en calculos.
Incluso llaves de corte en impulsión y retorno de agua fría y caliente, valvulas de control de dos vias, filtros en entrada de agua fría y caliente, termometros en las entradas y salidas de las baterias, válvula de equilibrado en retorno, tes de limpieza y conexión a red de drenajes con tubería de PVC de DN-25 mm.y conexionado de valvula de control de dos vias vias. Incluso transporte, medios de elevación hasta su ubicación definitiva, montaje, parte proporcional de accesorios, pequeño material auxiliar, pruebas de funcionamiento y puesta en servicio, soportes antivibratorios tipo Silent-block, conexionado a red hidráulica, conexiones eléctricas y a sistema de control, según normativa vigente.

| Código | Ud | Descripción | Rendimiento | Precio | Importe |
|---|---|---|---|---|---|
| O01OA160 | h. | Cuadrilla H | 0.037 | 20.08 | 0.74 |
| 532YG432G5 | ud | PlantWatch Pro3 Panel 10u o equivalente (material) | 1 | 2599.536495062 | 2599.54 |
| %0050 | % | Medios auxiliares | 0.5 % | 2600.28 | 13.00 |
| %PM01 | % | Pequeño material | 0.5 % | 2613.28 | 13.07 |
|  |  | Total |  |  | 2626.35 |

### 36H356YH356H EQUIPOS ESPECIFICOS (25/07/2006)
Importe: 13654.69
Relación comercial: ADMON: Conselleria, 13641.11, Alicante, 13646.4, Andalucía, 13649.68, Aragón, 13654.09, Asturias, 13661.91, Baleares, 13646.06, Canarias, 13643.29, Cantabria, 13647.43, Castellón, 13649.43, Castilla - La Manc, 13642.13, Castilla y León, 13647.58, Cataluña, 13657.76, Comunitat Valencia, 13647.93, Extremadura, 13642.08, Galicia, 13646.85, Madrid (Comunidad, 13661.13, Murcia (Región), 13646.55, Navarra (Comunidad, 13657.91, País Vasco, 13665.38, Rioja, La, 13652.94, Valencia, 13648.82

**14.03.011** ud VFR V4+W 2T 25.2KW/27 KW COND AGUA (25/07/2006)
1 ud × 7362.31 (7589.07 con costes indirectos) = 7589.07
Suministro e instalación de Split mural de la marca Midea o equivalente modelo U.E. VRF V4+W modular 2T. 25,2 kW Frío 27,0 kW Calor condensado por agua
Unidad exterior del sistema EXCELLENCE de flujo de refrigerante variable VRF, con inversion de ciclo, tipo Bomba de Calor, con circuito a dos tubos de la firma MIDEA, condensado por agua, de las siguientes caracteristicas:
Marca: MIDEA
Mod: MDVS - 252(8)W / DRN1
(MODULO COMBINABLE)
Compresor: Scroll Inverter Cantidad : 1 Refrigerante: R-410A Nivel presion acustica: 51 dB(A)
Potencia nominal: 27,0 kW en calor
Potencia nominal: 25,2 kW en frio
Potencia absorbida total: 4,45 kW en calor
Potencia absorbida total: 4,80 kW en frio
Condensador: Intercambiador de doble tuberia
Caudal de agua: 5,4 m3/h
Caida de presion: 35 kPa
Conexiones lado agua: DN 32
Tension: 380-415/III/50+N+T
Tuberia de Liquido : 1/2"
Tuberia de Aspiracion : 1"
Equilibrado Aceite : 1/4"
Cantidad maxima unidades interiores: 22
Dimensiones:
- Alto: 1.000 mm.
- Ancho: 780 mm.
- Fondo: 550 mm.
- Peso neto: 146 kg.
El equipo ira montado sobre antivibradores y situado de forma que permitira el mantenimiento y la circulacion del aire con los accesorios que fueren precisos.
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| O01OB180 | h | Oficial 2ª fontanero calefactor | 0.75 | 17.5 | 13.13 |
| P17SC001 | ud | Desague de Climatizador DN25-32 (material) | 1 | 2.8100502602912 | 2.81 |
| 25T534543 |  | vrf w-w V4-w o equivalente (material) | 1 | 7082.4866766817 | 7082.49 |
| %0300 | % | Medios auxiliares | 3 % | 7112.31 | 213.37 |
| %PM01 | % | Pequeño material | 0.5 % | 7325.68 | 36.63 |
|  |  | Total |  |  | 7362.31 |

Relación comercial: ADMON: Conselleria, 7359.67, Alicante, 7360.69, Andalucía, 7361.33, Aragón, 7362.19, Asturias, 7363.71, Baleares, 7360.63, Canarias, 7360.1, Cantabria, 7360.89, Castellón, 7361.28, Castilla - La Manc, 7359.87, Castilla y León, 7360.92, Cataluña, 7362.9, Comunitat Valencia, 7360.99, Extremadura, 7359.86, Galicia, 7360.78, Madrid (Comunidad, 7363.55, Murcia (Región), 7360.72, Navarra (Comunidad, 7362.93, País Vasco, 7364.38, Rioja, La, 7361.97, Valencia, 7361.16

**14.03.006** ud MI2-36Q4CDN1 CASSETE 3.6/4.0 KW (25/07/2006)
2 ud × 947.45 (976.63 con costes indirectos) = 1953.26
Suministro e instalación de Unidad Interior tipo Cassette Compacto 600 x 600 Marca MIDEA Modelo MI2-36Q4CDN1 de la gama Excellence VRF o equivalente ,
tipo encastrado de cassette de cuatro vias a expansion directa, bomba de calor.
- Dispone de un ventilador INVERTER para proporcionar diferente niveles de confort.
- Incluye bomba de condensados hasta 500 mm de altitud.
- Sistema difusion 360° Art-Flux.
De las siguientes caracteristicas :
Marca: MIDEA Modelo: MI2 - 36Q4CDN1
Refrigerante: R-410A Potencia nominal refrigeracion: 3,6 kW Potencia nominal calefaccion: 4,0 kW Nivel sonoro: 28 dB(A)
Tension: 220 - 240 V I+N+T Potencia absorbida: 40 W
Caudal de aire (7 vel.): 400/434/478/516/541/573/604 m3/h Conexiones frigorificas: 1 /4" liquido x 1 /2" gas
Dimensiones sin panel:
- Ancho: 630 mm.
- Fondo: 570 mm.
- Alto: 260 mm.
- Peso: 19,20 kg
Dimensiones del panel modelo CE-MBQ-03C4:
- Ancho: 648 mm.
- Fondo: 648 mm.
- Alto: 50 mm.
- Peso: 2,50 kg
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| O01OB180 | h | Oficial 2ª fontanero calefactor | 0.75 | 17.5 | 13.13 |
| P17SC001 | ud | Desague de Climatizador DN25-32 | 1 | 2.8100502602912 | 2.81 |
| 245G345G | ud | mi2 36q o equivalente (material) | 1 | 885.45583717872 | 885.46 |
| %0300 | % | Medios auxiliares | 3 % | 915.28 | 27.46 |
| %PM01 | % | Pequeño material | 0.5 % | 942.74 | 4.71 |
|  |  | Total |  |  | 947.45 |

Relación comercial: ADMON: Conselleria, 944.81, Alicante, 945.84, Andalucía, 946.48, Aragón, 947.33, Asturias, 948.85, Baleares, 945.78, Canarias, 945.23, Cantabria, 946.04, Castellón, 946.43, Castilla - La Manc, 945.01, Castilla y León, 946.07, Cataluña, 948.05, Comunitat Valencia, 946.14, Extremadura, 945, Galicia, 945.93, Madrid (Comunidad, 948.7, Murcia (Región), 945.87, Navarra (Comunidad, 948.08, País Vasco, 949.52, Rioja, La, 947.11, Valencia, 946.31

**14.03.002** ud MI2-56Q4DN1 CASSETE 5.6/6.3 KW (25/07/2006)
2 ud × 1079.7 (1112.95 con costes indirectos) = 2225.90
Suministro e instalación de Unidad interior climatizadora marca MIDEA de la gama Excellence VRF o equivalente,
tipo encastrado de cassette de cuatro vias a expansion directa, bomba de calor.
- Dispone de un ventilador INVERTER para proporcionar diferentes niveles de confort.
- Admite aportacion de aire exterior.
- Incluye bomba de condensados hasta 750 mm de altitud.
- Sistema difusion 360° Art-Flux.
De las siguientes caracteristicas :
Marca: MIDEA Modelo: MI2 - 56Q4DN1
Refrigerante: R-410A Potencia nominal refrigeracion: 5,6 kW Potencia nominal calefaccion: 6,3 kW Nivel sonoro: 34 dB(A)
Tension: 220 - 240 V I+N+T Potencia absorbida: 31 W
Caudal de aire (7 vel.): 704/756/801 /857/899/957/1.029 m3/h Conexiones frigorificas: 3/8" liquido x 5/8" gas
Dimensiones sin panel:
- Ancho: 904 mm.
- Fondo: 840 mm.
- Alto: 230 mm.
- Peso: 23,2 kg
Dimensiones del panel modelo T-MBQ4-01 E:
- Ancho: 950 mm.
- Fondo: 950 mm.
- Alto: 55 mm.
- Peso: 5 kg
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| O01OB180 | h | Oficial 2ª fontanero calefactor | 0.75 | 17.5 | 13.13 |
| P17SC001 | ud | Desague de Climatizador DN25-32 | 1 | 2.8100502602912 | 2.81 |
| 2G3G42314G | ud | kcmi 212 o equivalente (material) | 1 | 1013.2181223228 | 1013.22 |
| %0300 | % | Medios auxiliares | 3 % | 1043.04 | 31.29 |
| %PM01 | % | Pequeño material | 0.5 % | 1074.33 | 5.37 |
|  |  | Total |  |  | 1079.7 |

Relación comercial: ADMON: Conselleria, 1077.07, Alicante, 1078.09, Andalucía, 1078.73, Aragón, 1079.58, Asturias, 1081.1, Baleares, 1078.02, Canarias, 1077.49, Cantabria, 1078.29, Castellón, 1078.68, Castilla - La Manc, 1077.26, Castilla y León, 1078.32, Cataluña, 1080.29, Comunitat Valencia, 1078.39, Extremadura, 1077.25, Galicia, 1078.18, Madrid (Comunidad, 1080.95, Murcia (Región), 1078.12, Navarra (Comunidad, 1080.32, País Vasco, 1081.77, Rioja, La, 1079.36, Valencia, 1078.56

**14.03.002FW** ud CONJUNTO DISTRIBUIDOR KCM1 100B+200B (25/07/2006)
2 ud × 77.15 (79.53 con costes indirectos) = 159.06
Suministro e instalación de Conjunto de distribuidores para derivacion de refrigerante en linea de gas de aspiracion (baja) y linea de liquido;01.1 Kit Distributor Frigorffico MIDEA Mod. KCMI 100B-300B o equivalente
- Construido en materiales especificos para acoplar a tuberias de cobre con soldadura fuerte.
- Incluye aislamiento.
Marca: MIDEA Modelo: KCMI - 112
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| 2G3G42314GF | ud | kcmi 111 o equivalente (material) | 1 | 60.651084799523 | 60.65 |
| %0300 | % | Medios auxiliares | 3 % | 74.53 | 2.24 |
| %PM01 | % | Pequeño material | 0.5 % | 76.77 | 0.38 |
|  |  | Total |  |  | 77.15 |

**14.03.002FWS** ud CONJUNTO DISTRIBUIDOR KCM1 100B+300B (25/07/2006)
2 ud × 110.63 (114.04 con costes indirectos) = 228.08
Suministro e instalación de Conjunto de distribuidores para derivacion de refrigerante en linea de gas de aspiracion (baja) y linea de liquido 01.1 Kit Distributor Frigorffico MIDEA Mod. KCMI 100B-300B o equivalente
;
- Construido en materiales especificos para acoplar a tuberias de cobre con soldadura fuerte.
- Incluye aislamiento.
Marca: MIDEA Modelo: KCMI - 212
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| 2G3G42314GFA | ud | kcmi 11212 o equivalente (material) | 1 | 92.991663240027 | 92.99 |
| %0300 | % | Medios auxiliares | 3 % | 106.87 | 3.21 |
| %PM01 | % | Pequeño material | 0.5 % | 110.08 | 0.55 |
|  |  | Total |  |  | 110.63 |

**234G5234G234G** ud MANDO WDC-86E/KD (18/11/2020)
4 ud × 124.29 (128.12 con costes indirectos) = 512.48
Suministro e instalación de
Mando a distancia por cable de la marca MIDEA modelo WDC-86E/KD o equivalente
Mando exclusivo para la gama MIDEA EXCELLENCE unidades interiores modelo MI2. Mando recomendado para las unidades interiores de conductos.
Controla y monitoriza los siguientes parametros de funcionamiento de una unidad interior:
- Pantalla LCD.
- Ajuste de consigna 0,5 o 1 °C.
- Control de Modo.
- Control de velocidad del ventilador.
- Temporizador 24h.
- Led de operacion.
- Muestra codigos de averia.
- Pantalla Tactil.
- Control Inteligente.
- Direcciona unidades interiores VRF.
- Alarma de limpieza de filtro.
- Admite bloqueo de control.
- Funcion Follow me.
- Funcion de memoria.
- Funcion Silence.
- Funcion Eco.
- Comunicacion bidireccional.
- Bloqueo desde control centralizado.
- Comunicacion 2x1 apantallado (sin polaridad).
- Admite hasta 200 m. de cable entre el control y la unidad interior.
- Alimentacion: 18Vdc.
- Dimensiones: 86x86x20 mm.
- Compatible con la red IMM. incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| 1234R234 | ud | mando (material) | 1 | 109.17195263914 | 109.17 |
| %0050 | % | Medios auxiliares | 0.5 % | 123.05 | 0.62 |
| %PM01 | % | Pequeño material | 0.5 % | 123.67 | 0.62 |
|  |  | Total |  |  | 124.29 |

**14.03.002FWSD** ud CONTROL CENTRALIZADO MIDEA MOD. CE - CCM15 (18/11/2020)
1 ud × 957.35 (986.84 con costes indirectos) = 986.84
Suministro e instalación de Control centralizado y gestion de unidades interiores via funcion web o APP Movil, de las gamas DOMESTICO MULTISISTEMA (excepto tipo mural y consola), MIDEA EXPERT (excepto consola), MIDEA EXCELLENCE y FANCOILS de la marca MIDEA o equivalente
Este interface va conectado a un ROUTER o una red que tiene que tener acceso a internet, para poder supervisar la instalacion desde cualquier ordenador o Smartphone conectado a internet.
Marca: MIDEA Modelo: CE - CCM15
De las siguientes caracteristicas:
- Dispone de 1 puerto de conexion XYE
- No hay necesidad de instalar ningun control centralizado de interiores.
- Puede controlar hasta 64 unidades interiores.
- APP y WEB capaces de controlar hasta 10 unidades CCM-15 por usuario.
- No compatible con control integral.
Incluye:
- Funcion WEB:
- Programador semanal.
- Bloqueo y limitacion de algunas funciones de control
- Control total, grupal o unitario de las unidades interiores de la instalacion.
- Visualizacion de estado de las unidades interiores.
- Visualizacion y historico de averias.
-APP Movil ( IOS y ANDROID ):
- Control total, grupal o unitario de las unidades interiores de la instalacion.
incluso parte proporcional de linea frigorifica, gas refrigernate y pequeño material de montaje para interconexión de la unidad exterior e interior. Incluso llaves de corte, filtros previos, valvulas de dos vias de control, válvulas de equilibrado,y conexionado de valvula de control de dos vias vias, p.p. de soportes y tubería de PVC para la recogida de condensados de diámetro 25 mm conducido a desagüe, transporte, elementos auxiliares para conexión de tuberías, cuatro soportes antivibratorios de tipo Silent-blok, conexión hidráulica, eléctrica y a sistema de control, pruebas y puesta en marcha, según normativa vigente. .Sedical. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.75 | 18.5 | 13.88 |
| 2G3G4234RGF | ud | ccm115 o equivalente (material) | 1 | 933.96670483948 | 933.97 |
| %0050 | % | Medios auxiliares | 0.5 % | 947.85 | 4.74 |
| %PM01 | % | Pequeño material | 0.5 % | 952.59 | 4.76 |
|  |  | Total |  |  | 957.35 |

### 07IAV01.05 TUBERIAS + ACCESORIOS (25/07/2006)
Importe: 155651.77

**CzCBPd32AS** m TUBERÍA PP-R RP COMPUESTO CON FV: NIRON FIBER DN 25 AISLADA (25/07/2006)
64 m × 13.57 (13.99 con costes indirectos) = 895.36
Suministro y montaje de tubo aislado temicamente, compuesto de polipropileno copolímero random PP-R RP "Raised Pressure" con fibra de vidrio (1/4)PP-R // (2/4)PP-R+FV // (1/4)PP-R, SDR 9 serie 4, de diámetro 25 mm y 3,6 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241. Instalado con abrazaderas isofónicas Niron de goma lisa, según norma UNE EN 806-4. Presentación en barra de 4 m, color azul Niron con banda azul Niron Fiber Blue, ref. TNIRFBRP329 de la serie Niron de ITALSAN o equivalente.
Incluso transporte, montaje, parte proporcional de accesorios tales como codos, tes, entronques, derivaciones, reducciones, soportes, dilatadores, purgadores, dos capas de pintura antioxidante, pequeño material auxiliar, pruebas hidráulicas y de funcionamiento y puesta en servicio. Todo ello según normativa vigente. Medido según modelaje en Revit.

| Código | Ud | Descripción | Rendimiento | Precio | Importe |
|---|---|---|---|---|---|
| AB115035AZ | u | Material aux. sujeción: Abrazadera isofónica Niron, de goma lisa o equivalente (material) | 1.92 | 1.0500187805358 | 2.02 |
| coelPRFC25a | m2 | Aislamiento térmico: Plancha elastomérica flexible de 25 mm de e (material) | 0.1 | 38.340685757852 | 3.83 |
| TNIRFBRP329W | m | Tubo PP-R RP Compuesto con FV: NIRON FIBER BLUE PP-R RP PIPE SDR o equivalente (material) | 1 | 3.4100609920259 | 3.41 |
| NMAN32W | u | Accesorio Manguito Socket, PP-R 80, D= 25 mm o equivalente (material) | 0.25 | 0.6000107317348 | 0.15 |
| NG32W | u | Accesorio Codo Socket, PP-R 80, D= 25 mm o equivalente (material) | 0.1 | 0.8300148455664 | 0.08 |
| NT32W | u | Accesorio Te Socket, PP-R 80, D= 25 mm o equivalente (material) | 0.1 | 0.9500169919134 | 0.10 |
| adcoel520 | cm3 | Adhesivo para extremos y costura longitudinal de Coquilla/Planch (material) | 18.26 | 0.0200003577245 | 0.37 |
| O01OB170 | h. | Oficial 1ª fontanero calefactor | 0.097 | 18.5 | 1.79 |
| O01OB190 | h. | Ayudante fontanero | 0.097 | 16 | 1.55 |
| %0200 | % | Medios auxiliares | 2 % | 13.30 | 0.27 |
|  |  | Total |  |  | 13.57 |

| Medición | Uds. | Parcial |
|---|---|---|
| sr | 64 | 64.00 |
| Total |  | 64 |

**CzCBPd32A** m TUBERÍA PP-R RP COMPUESTO CON FV: NIRON FIBER DN 32 AISLADA (25/07/2006)
180 m × 14.1 (14.53 con costes indirectos) = 2615.40
Suministro y montaje de tubo aislado temicamente, compuesto de polipropileno copolímero random PP-R RP "Raised Pressure" con fibra de vidrio (1/4)PP-R // (2/4)PP-R+FV // (1/4)PP-R, SDR 9 serie 4, de diámetro 32 mm y 3,6 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241. Instalado con abrazaderas isofónicas Niron de goma lisa, según norma UNE EN 806-4. Presentación en barra de 4 m, color azul Niron con banda azul Niron Fiber Blue, ref. TNIRFBRP329 de la serie Niron de ITALSAN o equivalente.
Incluso transporte, montaje, parte proporcional de accesorios tales como codos, tes, entronques, derivaciones, reducciones, soportes, dilatadores, purgadores, dos capas de pintura antioxidante, pequeño material auxiliar, pruebas hidráulicas y de funcionamiento y puesta en servicio. Todo ello según normativa vigente. Medido según modelaje en Revit.

| Código | Ud | Descripción | Rendimiento | Precio | Importe |
|---|---|---|---|---|---|
| AB115035AZ | u | Material aux. sujeción: Abrazadera isofónica Niron, de goma lisa o equivalente | 1.92 | 1.0500187805358 | 2.02 |
| TNIRFBRP329 | m | Tubo PP-R RP Compuesto con FV: NIRON FIBER BLUE PP-R RP PIPE SDR o equivalente (material) | 1 | 3.8900695774137 | 3.89 |
| coelPRFC25a | m2 | Aislamiento térmico: Plancha elastomérica flexible de 25 mm de e | 0.1 | 38.340685757852 | 3.83 |
| adcoel520 | cm3 | Adhesivo para extremos y costura longitudinal de Coquilla/Planch | 18.26 | 0.0200003577245 | 0.37 |
| O01OB170 | h. | Oficial 1ª fontanero calefactor | 0.097 | 18.5 | 1.79 |
| O01OB190 | h. | Ayudante fontanero | 0.097 | 16 | 1.55 |
| %0200 | % | Medios auxiliares | 2 % | 13.45 | 0.27 |
| NMAN32 | u | Accesorio Manguito Socket, PP-R 80, D= 32 mm o equivalente (material) | 0.25 | 0.7100126992195 | 0.18 |
| NG32 | u | Accesorio Codo Socket, PP-R 80, D= 32 mm o equivalente (material) | 0.1 | 0.8900159187399 | 0.09 |
| NT32 | u | Accesorio Te Socket, PP-R 80, D= 32 mm o equivalente (material) | 0.1 | 1.1200200325716 | 0.11 |
|  |  | Total |  |  | 14.1 |

| Medición | Uds. | Parcial |
|---|---|---|
| sr | 180 | 180.00 |
| Total |  | 180 |

**CzCBPd40A** m TUBERÍA PP-R RP COMPUESTO CON FV: NIRON FIBER DN 40 AISLADA (25/07/2006)
188 m × 19.66 (20.27 con costes indirectos) = 3810.76
Suministro y montaje de tubo aislado temicamente, compuesto de polipropileno copolímero random PP-R RP "Raised Pressure" con fibra de vidrio (1/4)PP-R // (2/4)PP-R+FV // (1/4)PP-R, SDR 9 serie 4, de diámetro 40 mm y 4,5 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241. Instalado con abrazaderas isofónicas Niron de goma lisa, según norma UNE EN 806-4. Presentación en barra de 4 m, color azul Niron con banda azul Niron Fiber Blue, ref. TNIRFBRP409 de la serie Niron de ITALSAN o equivalente.
Incluso transporte, montaje, parte proporcional de accesorios tales como codos, tes, entronques, derivaciones, reducciones, soportes, dilatadores, purgadores, dos capas de pintura antioxidante, pequeño material auxiliar, pruebas hidráulicas y de funcionamiento y puesta en servicio. Todo ello según normativa vigente. Medido según modelaje en Revit.

| Código | Ud | Descripción | Rendimiento | Precio | Importe |
|---|---|---|---|---|---|
| AB115040AZ | u | Material aux. sujeción: Abrazadera isofónica Niron, de goma lisa o equivalente (material) | 1.54 | 1.2500223577808 | 1.93 |
| TNIRFBRP409 | m | Tubo PP-R RP Compuesto con FV: NIRON FIBER BLUE PP-R RP PIPE SDR o equivalente (material) | 1 | 6.5601173336334 | 6.56 |
| coelPRFC32a | m2 | Aislamiento térmico: Plancha elastomérica flexible de 32 mm de e (material) | 0.13 | 48.560868555067 | 6.31 |
| adcoel520 | cm3 | Adhesivo para extremos y costura longitudinal de Coquilla/Planch | 22.22 | 0.0200003577245 | 0.44 |
| O01OB170 | h. | Oficial 1ª fontanero calefactor | 0.097 | 18.5 | 1.79 |
| O01OB190 | h. | Ayudante fontanero | 0.097 | 16 | 1.55 |
| %0200 | % | Medios auxiliares | 2 % | 18.58 | 0.37 |
| NMAN40 | u | Accesorio Manguito Socket, PP-R 80, D= 40 mm o equivalente (material) | 0.25 | 1.2700227155053 | 0.32 |
| NG40 | u | Accesorio Codo Socket, PP-R 80, D= 40 mm o equivalente (material) | 0.1 | 1.7100305854441 | 0.17 |
| NT40 | u | Accesorio Te Socket, PP-R 80, D= 40 mm o equivalente (material) | 0.1 | 2.1700388131074 | 0.22 |
|  |  | Total |  |  | 19.66 |

| Medición | Uds. | Parcial |
|---|---|---|
| sr | 188 | 188.00 |
| Total |  | 188 |

**CzCBPd50A** m TUBERÍA PP-R RP COMPUESTO CON FV: NIRON FIBER DN 50 AISLADA (25/07/2006)
142 m × 25.73 (26.52 con costes indirectos) = 3765.84
Suministro y montaje de tubo aislado temicamente, compuesto de polipropileno copolímero random PP-R RP "Raised Pressure" con fibra de vidrio (1/4)PP-R // (2/4)PP-R+FV // (1/4)PP-R, SDR 9 serie 4, de diámetro 50 mm y 5,6 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241. Instalado con abrazaderas isofónicas Niron de goma lisa, según norma UNE EN 806-4. Presentación en barra de 4 m, color azul Niron con banda azul Niron Fiber Blue, ref. TNIRFBRP509 de la serie Niron de ITALSAN o equivalente.
Incluso transporte, montaje, parte proporcional de accesorios tales como codos, tes, entronques, derivaciones, reducciones, soportes, dilatadores, purgadores, dos capas de pintura antioxidante, pequeño material auxiliar, pruebas hidráulicas y de funcionamiento y puesta en servicio. Todo ello según normativa vigente. Medido según modelaje en Revit.

| Código | Ud | Descripción | Rendimiento | Precio | Importe |
|---|---|---|---|---|---|
| AB115048AZ | u | Material aux. sujeción: Abrazadera isofónica Niron, de goma lisa o equivalente (material) | 1.28 | 1.9200343415513 | 2.46 |
| TNIRFBRP509 | m | Tubo PP-R RP Compuesto con FV: NIRON FIBER BLUE PP-R RP PIPE SDR o equivalente (material) | 1 | 9.4801695614093 | 9.48 |
| coelPRFC32a | m2 | Aislamiento térmico: Plancha elastomérica flexible de 32 mm de e | 0.16 | 48.560868555067 | 7.77 |
| adcoel520 | cm3 | Adhesivo para extremos y costura longitudinal de Coquilla/Planch | 22.22 | 0.0200003577245 | 0.44 |
| O01OB170 | h. | Oficial 1ª fontanero calefactor | 0.109 | 18.5 | 2.02 |
| O01OB190 | h. | Ayudante fontanero | 0.109 | 16 | 1.74 |
| %0200 | % | Medios auxiliares | 2 % | 23.91 | 0.48 |
| NMAN50 | u | Accesorio Manguito Socket, PP-R 80, D= 50 mm o equivalente (material) | 0.25 | 2.1700388131074 | 0.54 |
| NT50 | u | Accesorio Te Socket, PP-R 80, D= 50 mm o equivalente (material) | 0.1 | 4.6000822766332 | 0.46 |
| NG50 | u | Accesorio Codo Socket, PP-R 80, D= 50 mm o equivalente (material) | 0.1 | 3.4200611708882 | 0.34 |
|  |  | Total |  |  | 25.73 |

| Medición | Uds. | Parcial |
|---|---|---|
| sr | 142 | 142.00 |
| Total |  | 142 |

**CzCBPd63A-AL** m TUBERÍA PP-R RP COMPUESTO CON FV: NIRON FIBER DN 63 AISLADA (25/07/2006)
270 m × 32.39 (33.39 con costes indirectos) = 9015.30
Suministro y montaje de tubo aislado temicamente, compuesto de polipropileno copolímero random PP-R RP "Raised Pressure" con fibra de vidrio (1/4)PP-R // (2/4)PP-R+FV // (1/4)PP-R, SDR 9 serie 4, de diámetro 63 mm y 7,1 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241acabada en chapa de aluminio 0,6 mm. . Instalado con abrazaderas isofónicas Niron de goma lisa, según norma UNE EN 806-4. Presentación en barra de 4 m, color azul Niron con banda azul Niron Fiber Blue, ref. TNIRFBRP639 de la serie Niron de ITALSAN o equivalente.
Incluso transporte, montaje, parte proporcional de accesorios tales como codos, tes, entronques, derivaciones, reducciones, soportes, dilatadores, purgadores, dos capas de pintura antioxidante, pequeño material auxiliar, pruebas hidráulicas y de funcionamiento y puesta en servicio. Todo ello según normativa vigente. Medido según modelaje en Revit.

| Código | Ud | Descripción | Rendimiento | Precio | Importe |
|---|---|---|---|---|---|
| AB115060AZ | u | Material aux. sujeción: Abrazadera isofónica Niron, de goma lisa o equivalente (material) | 1.03 | 2.2700406017299 | 2.34 |
| TNIRFBRP639 | m | Tubo PP-R RP Compuesto con FV: NIRON FIBER BLUE PP-R RP PIPE SDR o equivalente (material) | 1 | 13.360238959961 | 13.36 |
| coelPRFC32a | m2 | Aislamiento térmico: Plancha elastomérica flexible de 32 mm de e | 0.2 | 48.560868555067 | 9.71 |
| adcoel520 | cm3 | Adhesivo para extremos y costura longitudinal de Coquilla/Planch | 22.22 | 0.0200003577245 | 0.44 |
| O01OB170 | h. | Oficial 1ª fontanero calefactor | 0.109 | 18.5 | 2.02 |
| O01OB190 | h. | Ayudante fontanero | 0.109 | 16 | 1.74 |
| %0200 | % | Medios auxiliares | 2 % | 29.61 | 0.59 |
| NMAN63 | u | Accesorio Manguito Socket, PP-R 80, D= 63 mm o equivalente (material) | 0.25 | 3.5200629595106 | 0.88 |
| NG63 | u | Accesorio Codo Socket, PP-R 80, D= 63 mm o equivalente (material) | 0.1 | 5.6501010571691 | 0.57 |
| NT63 | u | Accesorio Te Socket, PP-R 80, D= 63 mm o equivalente (material) | 0.1 | 7.4301328946489 | 0.74 |
|  |  | Total |  |  | 32.39 |

| Medición | Uds. | Parcial |
|---|---|---|
| sr | 42 | 42.00 |
| pre acs | 10 | 10.00 |
| BDC racks | 120 | 120.00 |
| uta conser frio | 98 | 98.00 |
| Subtotal |  | 270.00 |
| Total |  | 270 |

**CzCBPd75A** m TUBERÍA PP-R RP COMPUESTO CON FV: NIRON FIBER DN 75 AISLADA (25/07/2006)
20 m × 42.61 (43.92 con costes indirectos) = 878.40
Suministro y montaje de tubo aislado temicamente, compuesto de polipropileno copolímero random PP-R RP "Raised Pressure" con fibra de vidrio (1/4)PP-R // (2/4)PP-R+FV // (1/4)PP-R, SDR 9 serie 4, de diámetro 75 mm y 8,4 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241. Instalado con abrazaderas isofónicas Niron de goma lisa, según norma UNE EN 806-4. Presentación en barra de 4 m, color azul Niron con banda azul Niron Fiber Blue, ref. TNIRFBRP759 de la serie Niron de ITALSAN o equivalente.
Incluso transporte, montaje, parte proporcional de accesorios tales como codos, tes, entronques, derivaciones, reducciones, soportes, dilatadores, purgadores, dos capas de pintura antioxidante, pequeño material auxiliar, pruebas hidráulicas y de funcionamiento y puesta en servicio. Todo ello según normativa vigente. Medido según modelaje en Revit.

| Código | Ud | Descripción | Rendimiento | Precio | Importe |
|---|---|---|---|---|---|
| AB115075AZ | u | Material aux. sujeción: Abrazadera isofónica Niron, de goma lisa o equivalente (material) | 0.85 | 2.6600475773575 | 2.26 |
| TNIRFBRP759 | m | Tubo PP-R RP Compuesto con FV: NIRON FIBER BLUE PP-R RP PIPE SDR o equivalente (material) | 1 | 20.17036076515 | 20.17 |
| coelPRFC32a | m2 | Aislamiento térmico: Plancha elastomérica flexible de 32 mm de e | 0.24 | 48.560868555067 | 11.65 |
| adcoel520 | cm3 | Adhesivo para extremos y costura longitudinal de Coquilla/Planch | 22.22 | 0.0200003577245 | 0.44 |
| O01OB170 | h. | Oficial 1ª fontanero calefactor | 0.109 | 18.5 | 2.02 |
| O01OB190 | h. | Ayudante fontanero | 0.109 | 16 | 1.74 |
| %0200 | % | Medios auxiliares | 2 % | 38.28 | 0.77 |
| NMAN75 | u | Accesorio Manguito Socket, PP-R RP, D= 75 mm o equivalente (material) | 0.25 | 5.4400973010619 | 1.36 |
| NG75 | u | Accesorio Codo Socket, PP-R RP, D= 75 mm o equivalente (material) | 0.1 | 10.350185122425 | 1.04 |
| NT75 | u | Accesorio Te Socket, PP-R RP, D= 75 mm o equivalente (material) | 0.1 | 11.62020783793 | 1.16 |
|  |  | Total |  |  | 42.61 |

**CzCBPd75A-AL** m TUBERÍA PP-R RP COMPUESTO CON FV: NIRON FIBER DN 75 AISLADA+AL (25/07/2006)
36 m × 42.61 (43.92 con costes indirectos) = 1581.12
Suministro y montaje de tubo aislado temicamente, compuesto de polipropileno copolímero random PP-R RP "Raised Pressure" con fibra de vidrio (1/4)PP-R // (2/4)PP-R+FV // (1/4)PP-R, SDR 9 serie 4, de diámetro 75 mm y 8,4 mm de espesor. Tubería fabricada y certificada según Reglamento Particular Aenor RP 01.78, accesorios fabricados y certificados Aenor según norma UNE EN 15874-3 y sistema certificado Aenor de unión por termofusión, inserciones incorporadas y electrofusión certificado según RP 01.78. Certificado de potabilidad Aimplas según RD 140/2003. Incluida p/p de accesorios y material auxiliar para montaje y sujeción en climatización (calefacción, sistemas agua/agua, agua/aire) con temperaturas comprendidas entre -15 °C y 95 °C. Espesor de aislamiento térmico conforme a RITE calculado mediante procedimiento alternativo según criterios de la norma UNE EN ISO 12241acabada en chapa de aluminio 0,6 mm. . Instalado con abrazaderas isofónicas Niron de goma lisa, según norma UNE EN 806-4. Presentación en barra de 4 m, color azul Niron con banda azul Niron Fiber Blue, ref. TNIRFBRP759 de la serie Niron de ITALSAN o equivalente.
Incluso transporte, montaje, parte proporcional de accesorios tales como codos, tes, entronques, derivaciones, reducciones, soportes, dilatadores, purgadores, dos capas de pintura antioxidante, pequeño material auxiliar, pruebas hidráulicas y de funcionamiento y puesta en servicio. Todo ello según normativa vigente. Medido según modelaje en Revit.

| Código | Ud | Descripción | Rendimiento | Precio | Importe |
|---|---|---|---|---|---|
| AB115075AZ | u | Material aux. sujeción: Abrazadera isofónica Niron, de goma lisa o equivalente | 0.85 | 2.6600475773575 | 2.26 |
| TNIRFBRP759 | m | Tubo PP-R RP Compuesto con FV: NIRON FIBER BLUE PP-R RP PIPE SDR o equivalente | 1 | 20.17036076515 | 20.17 |
| coelPRFC32a | m2 | Aislamiento térmico: Plancha elastomérica flexible de 32 mm de e | 0.24 | 48.560868555067 | 11.65 |
| adcoel520 | cm3 | Adhesivo para extremos y costura longitudinal de Coquilla/Planch | 22.22 | 0.0200003577245 | 0.44 |
| O01OB170 | h. | Oficial 1ª fontanero calefactor | 0.109 | 18.5 | 2.02 |
| O01OB190 | h. | Ayudante fontanero | 0.109 | 16 | 1.74 |
| %0200 | % | Medios auxiliares | 2 % | 38.28 | 0.77 |
| NMAN75 | u | Accesorio Manguito Socket, PP-R RP, D= 75 mm o equivalente | 0.25 | 5.4400973010619 | 1.36 |
| NG75 | u | Accesorio Codo Socket, PP-R RP, D= 75 mm o equivalente | 0.1 | 10.350185122425 | 1.04 |
| NT75 | u | Accesorio Te Socket, PP-R RP, D= 75 mm o equivalente | 0.1 | 11.62020783793 | 1.16 |
|  |  | Total |  |  | 42.61 |

| Medición | Uds. | Parcial |
|---|---|---|
| UTAS audit | 36 | 36.00 |
| Total |  | 36 |

**TNIRFBRP909** m TUBERÍA PP-R RP COMPUESTO CON FV: NIRON FIBER DN 90 AISLADA (25/07/2006)
128 m × 43.18 (44.51 con costes indirectos) = 5697.28
Suministro y montaje de tubo compuesto de polipropileno copolímero random PP-R RP "Raised Pressure" con fibra de vidrio (1/4)PP-R RP // (2/4)PP-R RP + FV (1/4) // PP-R RP, SDR 9 serie 4, de diámetro 90 mm y 10,1 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Presentación en barra de 4 m, color azul Niron con franja gris Niron Fiber Blue, ref. TNIRFBRP909 de la serie Niron de ITALSAN. Medido según modelaje en Revit.

| Código | Ud | Descripción | Rendimiento | Precio | Importe |
|---|---|---|---|---|---|
| UTNIRFBRP909 | m | Tubo PP-R RP Compuesto con FV: NIRON FIBER BLUE PP-R RP PIPE SDR o equivalente (material) | 1 | 31.350560733142 | 31.35 |
| AB115090AZ | u | Material aux. sujeción: Abrazadera isofónica Niron, de goma lisa o equivalente (material) | 0.7 | 3.4000608131637 | 2.38 |
| O01OB170 | h. | Oficial 1ª fontanero calefactor | 0.06 | 18.5 | 1.11 |
| O01OB190 | h. | Ayudante fontanero | 0.06 | 16 | 0.96 |
| NMAN90 | u | Accesorio Manguito Socket, PP-R RP, D= 90 mm o equivalente (material) | 0.25 | 10.120181008593 | 2.53 |
| NT90 | u | Accesorio Te Socket, PP-R RP, D= 90 mm o equivalente (material) | 0.1 | 21.330381513171 | 2.13 |
| NG90 | u | Accesorio Codo Socket, PP-R RP, D= 90 mm o equivalente (material) | 0.1 | 18.670333935813 | 1.87 |
| %0200 | % | Medios auxiliares | 2 % | 42.33 | 0.85 |
|  |  | Total |  |  | 43.18 |

| Medición | Uds. | Parcial |
|---|---|---|
|  | 30 | 30.00 |
| uta conser cal | 98 | 98.00 |
| Subtotal |  | 128.00 |
| Total |  | 128 |

**TNIRFBRP909+A** m TUBERÍA PP-R RP COMPUESTO CON FV: NIRON FIBER DN 90 AISLADA+AL (25/07/2006)
68 m × 43.18 (44.51 con costes indirectos) = 3026.68
Suministro y montaje de tubo compuesto de polipropileno copolímero random PP-R RP "Raised Pressure" con fibra de vidrio (1/4)PP-R RP // (2/4)PP-R RP + FV (1/4) // PP-R RP, SDR 9 serie 4, de diámetro 90 mm y 10,1 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Presentación en barra de 4 m, color azul Niron con franja gris Niron Fiber Blue, ref. TNIRFBRP909 de la serie Niron de ITALSAN. Medido según modelaje en Revit.

| Código | Ud | Descripción | Rendimiento | Precio | Importe |
|---|---|---|---|---|---|
| UTNIRFBRP909 | m | Tubo PP-R RP Compuesto con FV: NIRON FIBER BLUE PP-R RP PIPE SDR o equivalente | 1 | 31.350560733142 | 31.35 |
| AB115090AZ | u | Material aux. sujeción: Abrazadera isofónica Niron, de goma lisa o equivalente | 0.7 | 3.4000608131637 | 2.38 |
| O01OB170 | h. | Oficial 1ª fontanero calefactor | 0.06 | 18.5 | 1.11 |
| O01OB190 | h. | Ayudante fontanero | 0.06 | 16 | 0.96 |
| NMAN90 | u | Accesorio Manguito Socket, PP-R RP, D= 90 mm o equivalente | 0.25 | 10.120181008593 | 2.53 |
| NT90 | u | Accesorio Te Socket, PP-R RP, D= 90 mm o equivalente | 0.1 | 21.330381513171 | 2.13 |
| NG90 | u | Accesorio Codo Socket, PP-R RP, D= 90 mm o equivalente | 0.1 | 18.670333935813 | 1.87 |
| %0200 | % | Medios auxiliares | 2 % | 42.33 | 0.85 |
|  |  | Total |  |  | 43.18 |

| Medición | Uds. | Parcial |
|---|---|---|
|  | 32 | 32.00 |
| uta audit | 36 | 36.00 |
| Subtotal |  | 68.00 |
| Total |  | 68 |

**TNIRFBRP+A** m TUBERÍA PP-R RP COMPUESTO CON FV: NIRON FIBER DN 110 AISLADA+AL (25/07/2006)
484 m × 59.27 (61.1 con costes indirectos) = 29572.40
Suministro y montaje de tubo compuesto de polipropileno copolímero random PP-R RP "Raised Pressure" con fibra de vidrio (1/4)PP-R RP // (2/4)PP-R RP + FV (1/4) // PP-R RP, SDR 9 serie 4, de diámetro 110 mm y 12,3 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Presentación en barra de 4 m, color azul Niron con franja gris Niron Fiber Blue, ref. TNIRFBRP1109 de la serie Niron de ITALSAN. Medido según modelaje en Revit.

| Código | Ud | Descripción | Rendimiento | Precio | Importe |
|---|---|---|---|---|---|
| UTNIRFBRP1109 | m | Tubo PP-R RP Compuesto con FV: NIRON FIBER BLUE PP-R RP PIPE SDR o equivalente (material) | 1 | 43.120771254005 | 43.12 |
| AB115110AZ | u | Material aux. sujeción: Abrazadera isofónica Niron, de goma lisa o equivalente (material) | 0.59 | 4.3100770896281 | 2.54 |
| O01OB170 | h. | Oficial 1ª fontanero calefactor | 0.058 | 18.5 | 1.07 |
| O01OB190 | h. | Ayudante fontanero | 0.058 | 16 | 0.93 |
| NMAN110 | u | Accesorio Manguito Socket, PP-R RP, D= 110 mm o equivalente (material) | 0.25 | 15.54027795193 | 3.89 |
| NT110 | u | Accesorio Te Socket, PP-R RP, D= 110 mm o equivalente (material) | 0.1 | 36.430651595163 | 3.64 |
| NG110 | u | Accesorio Codo Socket, PP-R RP, D= 110 mm o equivalente (material) | 0.1 | 29.150521383447 | 2.92 |
| %0200 | % | Medios auxiliares | 2 % | 58.11 | 1.16 |
|  |  | Total |  |  | 59.27 |

| Medición | Uds. | Parcial |
|---|---|---|
| sr | 100 | 100.00 |
| utas audit | 384 | 384.00 |
| Subtotal |  | 484.00 |
| Total |  | 484 |

**TNIRFBRP1259** m TUBERÍA PP-R RP COMPUESTO CON FV: NIRON FIBER DN 125 AISLADA (25/07/2006)
384 m × 76.59 (78.95 con costes indirectos) = 30316.80
Suministro y montaje de tubo compuesto de polipropileno copolímero random PP-R RP "Raised Pressure" con fibra de vidrio (1/4)PP-R RP // (2/4)PP-R RP + FV (1/4) // PP-R RP, SDR 9 serie 4, de diámetro 125 mm y 14,0 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Presentación en barra de 4 m, color azul Niron con franja gris Niron Fiber Blue, ref. TNIRFBRP1259 de la serie Niron de ITALSAN. Medido según modelaje en Revit.

| Código | Ud | Descripción | Rendimiento | Precio | Importe |
|---|---|---|---|---|---|
| UTNIRFBRP1259 | m | Tubo PP-R RP Compuesto con FV: NIRON FIBER BLUE PP-R RP PIPE SDR o equivalente (material) | 1 | 54.610976766726 | 54.61 |
| AB115125AZ | u | Material aux. sujeción: Abrazadera isofónica Niron, de goma lisa o equivalente (material) | 0.55 | 5.4800980165109 | 3.01 |
| O01OB170 | h. | Oficial 1ª fontanero calefactor | 0.06 | 18.5 | 1.11 |
| O01OB190 | h. | Ayudante fontanero | 0.06 | 16 | 0.96 |
| NMAN125 | u | Accesorio Manguito Socket, PP-R RP, D= 125 mm o equivalente (material) | 0.25 | 22.800407805921 | 5.70 |
| NT125 | u | Accesorio Te Socket, PP-R RP, D= 125 mm o equivalente (material) | 0.1 | 51.190915595838 | 5.12 |
| NG125 | u | Accesorio Codo Socket, PP-R RP, D= 125 mm o equivalente (material) | 0.1 | 45.790819010225 | 4.58 |
| %0200 | % | Medios auxiliares | 2 % | 75.09 | 1.50 |
|  |  | Total |  |  | 76.59 |

| Medición | Uds. | Parcial |
|---|---|---|
| UTAs audit cal | 384 | 384.00 |
| Total |  | 384 |

**E19TAN6** Ml TUB. ACERO NEGRO DIN-2440 AISLADA AF 5" + AL (18/11/2020)
138 Ml × 65.45 (67.47 con costes indirectos) = 9310.86
Suministro y colocación de TUBERÍA DE ACERO NEGRO sin soldadura con extremos lisos para soldar s/ norma DIN-2440, de 5" de diámetro nominal, aislada con coquilla ARMAFLEX-AF o equivalente, grado de combustibilidad BL-S3,d0 y espesor según RITE, ITE.02.10, acabada en chapa de aluminio 0,6 mm.
Incluso transporte, montaje, parte proporcional de accesorios tales como codos, tes, entronques, derivaciones, reducciones, soportes, dilatadores, purgadores, dos capas de pintura antioxidante, pequeño material auxiliar, pruebas hidráulicas y de funcionamiento y puesta en servicio. Todo ello según normativa vigente. Medido según modelaje en Revit.

| Código | Ud | Descripción | Rendimiento | Precio | Importe |
|---|---|---|---|---|---|
| O01OB170 | h. | Oficial 1ª fontanero calefactor | 0.809 | 18.5 | 14.97 |
| P20TA100CAS | m. | Tubería acero negro sold. 6" (material) | 1 | 26.00046504184 | 26.00 |
| P07CV4AFCASC | m. | Coquilla ARMAFLEX AF 5" + AL e=40mm o equivalente (material) | 1 | 20.320363448084 | 20.32 |
| P20TV250 | ud | Accesorios acero negro (material) | 0.3 | 11.71020944769 | 3.51 |
| %0050 | % | Medios auxiliares | 0.5 % | 64.80 | 0.32 |
| %PM01 | % | Pequeño material | 0.5 % | 65.12 | 0.33 |
|  |  | Total |  |  | 65.45 |

**14.05.037** ud MANÓMETRO DIFERENCIAL (25/07/2006)
29 ud × 48.79 (50.29 con costes indirectos) = 1458.41
Mánometro de glicerina con esfera de 80 mm con parte proporcional de válvulas de corte de 1/2 " para montaje en bomba. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.34 | 18.5 | 6.29 |
| P24YH43 | ud | Manometro diferencial (material) | 1 | 40.850730652275 | 40.85 |
| %0300 | % | Medios auxiliares | 3 % | 47.14 | 1.41 |
| %PM01 | % | Pequeño material | 0.5 % | 48.55 | 0.24 |
|  |  | Total |  |  | 48.79 |

**14.05.038** ud TERMÓMETRO DE ESFERA (25/07/2006)
32 ud × 20.42 (21.05 con costes indirectos) = 673.60
Mánometro de glicerina con esfera de 80 mm con parte proporcional de válvulas de corte de 1/2 " para montaje en bomba. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.34 | 18.5 | 6.29 |
| P3H345H | ud | termometro esfera (material) | 1 | 13.440240390859 | 13.44 |
| %0300 | % | Medios auxiliares | 3 % | 19.73 | 0.59 |
| %PM01 | % | Pequeño material | 0.5 % | 20.32 | 0.10 |
|  |  | Total |  |  | 20.42 |

**14.05.039** ud VAINA DE CONEXIÓN (25/07/2006)
20 ud × 15.95 (16.44 con costes indirectos) = 328.80
Vaina de conexión para futuras tomas de medidas. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.34 | 18.5 | 6.29 |
| P876TG78 | ud | vaina (material) | 1 | 9.1201631223685 | 9.12 |
| %0300 | % | Medios auxiliares | 3 % | 15.41 | 0.46 |
| %PM01 | % | Pequeño material | 0.5 % | 15.87 | 0.08 |
|  |  | Total |  |  | 15.95 |

**14.05.040** ud COLECTOR DE FRÍO 8" 3M (25/07/2006)
2 ud × 1337.3 (1378.49 con costes indirectos) = 2756.98
Suministro y colocación de Colector general de 8 " construido en tuberia de acero negro DIN 2448 aislado a base de espuma elastomerica Kflex , o equivalente, y terminado en chapa de aluminio de 0,6 mm de espesor, para agua fría de 3 ml con 4 conexiones de 5". Incluso transporte, montaje, parte proporcional de accesorios tales como codos, tes, entronques, derivaciones, reducciones, soportes, dilatadores, purgadores, dos capas de pintura antioxidante, pequeño material auxiliar, pruebas hidráulicas y de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OA160 | h. | Cuadrilla H | 3.754 | 20.08 | 75.38 |
| P20COL250AF | ud | Aislamiento Cubretuberia. DN-10 (material) | 3 | 130.76233880273 | 392.29 |
| P20TA008CT | UD | Acabado aluminio 0,6 mm. (material) | 3 | 61.391098035329 | 184.17 |
| P34YWE4TGS | ud | Colector de frío de 8" 3m (material) | 1 | 640.06144807806 | 640.06 |
| %0300 | % | Medios auxiliares | 3 % | 1291.90 | 38.76 |
| %PM01 | % | Pequeño material | 0.5 % | 1330.66 | 6.65 |
|  |  | Total |  |  | 1337.3 |

**14.05.041** ud COLECTOR DE CONDENSACIÓN 8" (25/07/2006)
4 ud × 953.98 (983.36 con costes indirectos) = 3933.44
Suministro y colocación de Colector general de 8 " construido en tuberia de acero negro DIN 2448 sin aislamiento, para agua de condensación de 2 ml con 3 conexiones de 6". Incluso transporte, montaje, parte proporcional de accesorios tales como codos, tes, entronques, derivaciones, reducciones, soportes, dilatadores, purgadores, dos capas de pintura antioxidante, pequeño material auxiliar, pruebas hidráulicas y de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OA160 | h. | Cuadrilla H | 3.754 | 20.08 | 75.38 |
| P20COL250AF | ud | Aislamiento Cubretuberia. DN-10 | 3 | 130.76233880273 | 392.29 |
| P20TA008CT | UD | Acabado aluminio 0,6 mm. | 3 | 61.391098035329 | 184.17 |
| PQ3W4Y3 | ud | Colector de condensación de 8" (material) | 1 | 269.75482480909 | 269.75 |
| %0300 | % | Medios auxiliares | 3 % | 921.59 | 27.65 |
| %PM01 | % | Pequeño material | 0.5 % | 949.24 | 4.75 |
|  |  | Total |  |  | 953.98 |

**14.05.042** ud COLECTOR GENERAL DE CALOR 8" 8M (25/07/2006)
2 ud × 2637.79 (2719.03 con costes indirectos) = 5438.06
Suministro y colocación de Colector general de 8 " construido en tuberia de acero negro DIN 2448 aislado a base de espuma elastomerica Kflex , o equivalente, y terminado en chapa de aluminio de 0,6 mm de espesor, para agua caliente de 8 ml con 6 conexiones de 4" y 6 conexiones de 5 ". Incluso transporte, montaje, parte proporcional de accesorios tales como codos, tes, entronques, derivaciones, reducciones, soportes, dilatadores, purgadores, dos capas de pintura antioxidante, pequeño material auxiliar, pruebas hidráulicas y de funcionamiento y puesta en servicio.Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OA160 | h. | Cuadrilla H | 3.754 | 20.08 | 75.38 |
| P20COL250AF | ud | Aislamiento Cubretuberia. DN-10 | 3 | 130.76233880273 | 392.29 |
| P20TA008CT | UD | Acabado aluminio 0,6 mm. | 3 | 61.391098035329 | 184.17 |
| P76TTRFI7 |  | col gen calor (material) | 1 | 1896.3939187209 | 1896.39 |
| %0300 | % | Medios auxiliares | 3 % | 2548.23 | 76.45 |
| %PM01 | % | Pequeño material | 0.5 % | 2624.68 | 13.12 |
|  |  | Total |  |  | 2637.79 |

**14.05.046** ud LLENADO DE LA INSTALACIÓN (25/07/2006)
4 ud × 567.14 (584.61 con costes indirectos) = 2338.44
Suministro y colocación de Sistema de llenado de 1" compuesto por:
- Válvula de corte
- Filtro
- Manómetro
- Contador
- Válvula de retención
- Desconector
- Válvula de corte
Incluso transporte, montaje, parte proporcional de accesorios tales como codos, tes, entronques, derivaciones, reducciones, soportes, dilatadores, purgadores, dos capas de pintura antioxidante, pequeño material auxiliar, pruebas hidráulicas y de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OA160 | h. | Cuadrilla H | 1.698 | 20.08 | 34.10 |
| PA45H3 | ud | llenado cHCAV (material) | 1 | 513.77918940562 | 513.78 |
| %0300 | % | Medios auxiliares | 3 % | 547.88 | 16.44 |
| %PM01 | % | Pequeño material | 0.5 % | 564.32 | 2.82 |
|  |  | Total |  |  | 567.14 |

**14.05.047** ud VACIADO DE LA INSTALACIÓN (25/07/2006)
3 ud × 62.97 (64.91 con costes indirectos) = 194.73
Suministro y colocación de Sistema de vaciado de 1" con válvula de desagüe. Incluso transporte, montaje, parte proporcional de accesorios tales como codos, tes, entronques, derivaciones, reducciones, soportes, dilatadores, purgadores, dos capas de pintura antioxidante, pequeño material auxiliar, pruebas hidráulicas y de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OA160 | h. | Cuadrilla H | 1.214 | 20.08 | 24.38 |
| P34YHGWERG | ud | vaciado (material) | 1 | 36.460652131749 | 36.46 |
| %0300 | % | Medios auxiliares | 3 % | 60.84 | 1.83 |
| %PM01 | % | Pequeño material | 0.5 % | 62.67 | 0.31 |
|  |  | Total |  |  | 62.97 |

**14.05.052** ud VÁLVULA DE EQUILIBRADO Y CONTROL 2 " (25/07/2006)
3 ud × 844.89 (870.91 con costes indirectos) = 2612.73
Válvula de equilibrado y control de la marca JHONSON CONTROL, T&A, o equivalente, modelo KTM 512 de 12 " de tres vías para roscar. con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 1.617 | 18.5 | 29.91 |
| 1274.60 | ud | vec 2 (material) | 1 | 786.29406358069 | 786.29 |
| %0300 | % | Medios auxiliares | 3 % | 816.20 | 24.49 |
| %PM01 | % | Pequeño material | 0.5 % | 840.69 | 4.20 |
|  |  | Total |  |  | 844.89 |

| Medición | Uds. | Parcial |
|---|---|---|
|  | 2 | 2.00 |
|  | 1 | 1.00 |
| Subtotal |  | 3.00 |
| Total |  | 3 |

**14.05.053** ud VÁLVULA DE EQUILIBRADO Y CONTROL 3 " (25/07/2006)
8 ud × 1207.74 (1244.94 con costes indirectos) = 9959.52
Válvula de equilibrado y control de la marca JHONSON CONTROL, T&A, o equivalente, modelo KTM 512 de 3 " de tres vías para roscar. con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 1.617 | 18.5 | 29.91 |
| P2GHWERG | ud | vec 3 (material) | 1 | 1136.8203330601 | 1136.82 |
| %0300 | % | Medios auxiliares | 3 % | 1166.73 | 35.00 |
| %PM01 | % | Pequeño material | 0.5 % | 1201.73 | 6.01 |
|  |  | Total |  |  | 1207.74 |

| Medición | Uds. | Parcial |
|---|---|---|
|  | 4 | 4.00 |
|  | 1 | 1.00 |
|  | 3 | 3.00 |
| Subtotal |  | 8.00 |
| Total |  | 8 |

**14.05.058** ud VÁLVULA DE RETENCIÓN 2 " (25/07/2006)
12 ud × 22.93 (23.64 con costes indirectos) = 283.68
Válvula de retención de la marca RUBER- CHEK, o equivalente, de 2 " con parte proporcional de soporte y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.96 |
| P23GERG | ud | vr 2 (material) | 1 | 15.190271691752 | 15.19 |
| %0300 | % | Medios auxiliares | 3 % | 22.15 | 0.66 |
| %PM01 | % | Pequeño material | 0.5 % | 22.81 | 0.11 |
|  |  | Total |  |  | 22.93 |

**14.05.059** ud VÁLVULA DE RETENCIÓN 3 " (25/07/2006)
8 ud × 78.22 (80.63 con costes indirectos) = 645.04
Válvula de retención de la marca RUBER- CHEK, o equivalente, de 3 " con parte proporcional de bridas, contrabridas, juntas, tornillos y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.96 |
| P234H64DS | ud | vr 3 (material) | 1 | 68.601226995008 | 68.60 |
| %0300 | % | Medios auxiliares | 3 % | 75.56 | 2.27 |
| %PM01 | % | Pequeño material | 0.5 % | 77.83 | 0.39 |
|  |  | Total |  |  | 78.22 |

**14.05.05G9** ud VÁLVULA DE RETENCIÓN 5 " (25/07/2006)
24 ud × 116.02 (119.59 con costes indirectos) = 2870.16
Válvula de retención de la marca RUBER- CHEK, o equivalente, de 5 " con parte proporcional de bridas, contrabridas, juntas, tornillos y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.96 |
| P234H64DSF | ud | vr 5 (material) | 1 | 105.12188019993 | 105.12 |
| %0300 | % | Medios auxiliares | 3 % | 112.08 | 3.36 |
| %PM01 | % | Pequeño material | 0.5 % | 115.44 | 0.58 |
|  |  | Total |  |  | 116.02 |

| Medición | Uds. | Largo | Parcial |
|---|---|---|---|
|  | 4 | 2 | 8.00 |
|  | 8 | 2 | 16.00 |
| Subtotal |  |  | 24.00 |
| Total |  |  | 24 |

**14.05.064** ud FILTRO 2 " (25/07/2006)
6 ud × 34.97 (36.05 con costes indirectos) = 216.30
Suministro y colocación de filtro de la marca BYAR, o equivalente de 2 " con parte proporcional de soporte y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.96 |
| P25HW45H | ud | y2 (material) | 1 | 26.830479887406 | 26.83 |
| %0300 | % | Medios auxiliares | 3 % | 33.79 | 1.01 |
| %PM01 | % | Pequeño material | 0.5 % | 34.80 | 0.17 |
|  |  | Total |  |  | 34.97 |

**14.05.065** ud FILTRO 3 " (25/07/2006)
4 ud × 131.09 (135.13 con costes indirectos) = 540.52
Suministro y colocación de filtro de la marca BYAR, o equivalente de 3 " con parte proporcional de bridas, contrabridas, juntas, tornillos y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.96 |
| P254YH2E4 | ud | y 3 (material) | 1 | 119.68214062336 | 119.68 |
| %0300 | % | Medios auxiliares | 3 % | 126.64 | 3.80 |
| %PM01 | % | Pequeño material | 0.5 % | 130.44 | 0.65 |
|  |  | Total |  |  | 131.09 |

**14.05.065D** ud FILTRO 5 " (25/07/2006)
8 ud × 153.7 (158.43 con costes indirectos) = 1267.44
Suministro y colocación de filtro de la marca BYAR, o equivalente de5 " con parte proporcional de bridas, contrabridas, juntas, tornillos y pequeño material de montaje con parte proporcional de soporte y pequeño material de montaje con parte proporcional de bridas, contrabridas, juntas, tornillos y pequeño material de montaje. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida. i/ p.p. tasas de industria, colegiación y organismos de control autorizado.

| Código | Ud | Descripción | Rendimiento | Precio | Importe |
|---|---|---|---|---|---|
| O01OB170 | h. | Oficial 1ª fontanero calefactor | 0.376 | 18.5 | 6.956 |
| P254YH2E4R | ud | y 5 (material) | 1 | 141.52253125851 | 141.523 |
| %0300 | % | Medios auxiliares | 3 % | 148.479 | 4.454 |
| %PM01 | % | Pequeño material | 0.5 % | 152.933 | 0.765 |
|  |  | Total |  |  | 153.7 |

| Medición | Uds. | Largo | Parcial |
|---|---|---|---|
|  | 4 |  | 4.00 |
|  | 1 | 4 | 4.00 |
| Subtotal |  |  | 8.00 |
| Total |  |  | 8 |

**14.05.016** ud AISLAMIENTO VALVULERIA (25/07/2006)
1 ud × 3629.06 (3740.84 con costes indirectos) = 3740.84
Aislamiento de toda la valvulería existente en la instalación, incluso filtros y manguitos antivibratorios, con manta tipo Armaflex AF, o equivalente, para agua fría y SH para agua caliente acabado en chapa de aluminio de 0,6 mm de espesor en sala de máquinas o si circula por el exterior, de espesores según RITE, ITE.02.10 de grado de combustibilidad M1. Incluso transporte, montaje y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB170 | h. | Oficial 1ª fontanero calefactor | 13.515 | 18.5 |
| P07CV212AFX | m. | Coquilla ARMAFLEX AF 2 1/2" e=30 mm o equivalente (material) | 365 | 8.9201595451235 |
| %0300 | % | Medios auxiliares | 3 % |  |
| %PM01 | % | Pequeño material | 0.5 % |  |

**14.05.016ERG** ud PEQUEÑA VALVULERIA, ANTIVIBRATORIOS (25/07/2006)
1 ud × 15431.59 (15906.88 con costes indirectos) = 15906.88
valvulería existente en la instalación de diametro inferior a 3", incluso filtros y manguitos antivibratorios, con manta tipo Armaflex AF, o equivalente, para agua fría y SH para agua caliente acabado en chapa de aluminio de 0,6 mm de espesor en sala de máquinas o si circula por el exterior, de espesores según RITE, ITE.02.10 de grado de combustibilidad M1. Incluso transporte, montaje y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB170 | h. | Oficial 1ª fontanero calefactor | 13.515 | 18.5 |
| P07CV212AFX | m. | Coquilla ARMAFLEX AF 2 1/2" e=30 mm o equivalente | 365 | 8.9201595451235 |
| %0300 | % | Medios auxiliares | 3 % |  |
| P254GH34TG |  | val pe (material) | 1 | 11743.820048846 |
| %PM01 | % | Pequeño material | 0.5 % |  |

### 234G324G234G TUBERIAS DISTRIBUCION FRIGORIFICA (15/03/2016)
Importe: 1993.29
Relación comercial: ADMON: Conselleria, 1936.09, Alicante, 1958.64, Andalucía, 1973.26, Aragón, 1990.63, Asturias, 2026.8, Baleares, 1957.49, Canarias, 1945.32, Cantabria, 1962.51, Castellón, 1972.11, Castilla - La Manc, 1941.51, Castilla y León, Cataluña, 2005.58, Comunitat Valencia, 1963.66, Extremadura, Galicia, 1960.21, Madrid (Comunidad, 2021.35, Murcia (Región), Navarra (Comunidad, 2006.61, País Vasco, 2040.36, Rioja, La, 1985.88, Valencia, 1968.87

**E23TD040** m TUBERÍA DOBLE COBRE FRIGORÍFICO ROLLO AISLADO D=3/8"+5/8" (15/03/2016)
94 m × 16.91 (17.43 con costes indirectos) = 1638.42
Tubería doble de cobre frigorífico aislado en rollo, con una tubería de diámetro 3/8", con pared de 0,80 mm de espesor; y otra tubería de diámetro 5/8", con pared de 0,80 mm de espesor. Ambas tuberías unidas y con aislamiento en espuma elastomérica de célula cerrada en blanco. Dispone de certificación AENOR; para tubería de circuitos de climatización/refrigeración. Totalmente montada; i/p.p. de piezas (codos, tes manguitos, etc). Medido según modelaje en Revit.

| Código | Ud | Descripción | Rendimiento | Precio | Importe |
|---|---|---|---|---|---|
| O01OB170 | h. | Oficial 1ª fontanero calefactor | 0.121 | 18.5 | 2.24 |
| O01OB180 | h | Oficial 2ª fontanero calefactor | 0.121 | 17.5 | 2.12 |
| P21TD040 | m | Tubo cobre frigorífico doble aislado rollo D=3/8" + 5/8" (material) | 1.05 | 9.2101647321287 | 9.67 |
| %PM2000 | % | Pequeño Material | 20 % | 14.03 | 2.81 |
| %0050 | % | Medios auxiliares | 0.5 % | 16.84 | 0.08 |
|  |  | Total |  |  | 16.91 |

Claves: certificación, blanco, elastomérico, cerrajería, montaje, manguito, pieza, unidireccional, célula, doble, pared, te, aislar, aislamiento, frigorífico, tubería, cobre, circuito, espuma, rollo, codo, diámetro, AENOR
Relación comercial: ADMON: Conselleria, 16.42, Alicante, 16.62, Andalucía, 16.74, Aragón, 16.89, Asturias, 17.2, Baleares, 16.61, Canarias, 16.5, Cantabria, 16.65, Castellón, 16.73, Castilla - La Manc, 16.47, Castilla y León, Cataluña, 17.02, Comunitat Valencia, 16.66, Extremadura, Galicia, 16.63, Madrid (Comunidad, 17.15, Murcia (Región), Navarra (Comunidad, 17.03, País Vasco, 17.32, Rioja, La, 16.85, Valencia, 16.71

| Medición | Uds. | Parcial |
|---|---|---|
|  | 42 | 42.00 |
|  | 52 | 52.00 |
| Subtotal |  | 94.00 |
| Total |  | 94 |

**E23TD020** m TUBERÍA DOBLE COBRE FRIGORÍFICO ROLLO AISLADO D=1/4"+1/2" (15/03/2016)
12 m × 12.86 (13.26 con costes indirectos) = 159.12
Tubería doble de cobre frigorífico aislado en rollo, con una tubería de diámetro 1/4", con pared de 0,80 mm de espesor; y otra tubería de diámetro 1/2", con pared de 0,80 mm de espesor. Ambas tuberías unidas y con aislamiento en espuma elastomérica de célula cerrada en blanco. Dispone de certificación AENOR; para tubería de circuitos de climatización/refrigeración. Totalmente montada; i/p.p. de piezas (codos, tes manguitos, etc). Medido según modelaje en Revit.

| Código | Ud | Descripción | Rendimiento | Precio | Importe |
|---|---|---|---|---|---|
| O01OB170 | h. | Oficial 1ª fontanero calefactor | 0.105 | 18.5 | 1.943 |
| O01OB180 | h | Oficial 2ª fontanero calefactor | 0.105 | 17.5 | 1.838 |
| P21TD020 | m | Tubo cobre frigorífico doble aislado rollo D=1/4" + 1/2" (material) | 1.05 | 6.5501171547712 | 6.878 |
| %PM2000 | % | Pequeño Material | 20 % | 10.659 | 2.132 |
| %0050 | % | Medios auxiliares | 0.5 % | 12.791 | 0.064 |
|  |  | Total |  |  | 12.86 |

Claves: certificación, blanco, elastomérico, cerrajería, montaje, manguito, pieza, unidireccional, célula, doble, pared, te, aislar, aislamiento, frigorífico, tubería, cobre, circuito, espuma, rollo, codo, diámetro, AENOR
Relación comercial: ADMON: Conselleria, 12.42, Alicante, 12.58, Andalucía, 12.69, Aragón, 12.82, Asturias, 13.1, Baleares, 12.57, Canarias, 12.5, Cantabria, 12.63, Castellón, 12.68, Castilla - La Manc, 12.45, Castilla y León, Cataluña, 12.94, Comunitat Valencia, 12.64, Extremadura, Galicia, 12.61, Madrid (Comunidad, 13.06, Murcia (Región), Navarra (Comunidad, País Vasco, 13.19, Rioja, La, 12.79, Valencia, 12.66

**E23TD040239** m TUBERÍA COBRE FRIGORÍFICO ROLLO AISLADO D=3/8"+7/8" (15/03/2016)
9 m × 21.1 (21.75 con costes indirectos) = 195.75
Tubería de cobre frigorífico aislado en rollo, con una tubería de diámetro 7/8", con pared de 0,80 mm de espesor; otra tubería de diámetro 7/8", con pared de 0,80 mm de espesor. Tuberías unidas y con aislamiento en espuma elastomérica de célula cerrada en blanco. Dispone de certificación AENOR; para tubería de circuitos de climatización/refrigeración. Totalmente montada; i/p.p. de piezas (codos, tes manguitos, etc). Medido según modelaje en Revit.

| Código | Ud | Descripción | Rendimiento | Precio | Importe |
|---|---|---|---|---|---|
| O01OB170 | h. | Oficial 1ª fontanero calefactor | 0.121 | 18.5 | 2.239 |
| O01OB180 | h | Oficial 2ª fontanero calefactor | 0.121 | 17.5 | 2.118 |
| P21TS060 | m | Tubo cobre frigorífico simple aislado rollo D=7/8" x 1 mm (material) | 1.02 | 8.6601548947051 | 8.833 |
| P21TS0101DE | m | Tubo cobre frigorífico simple aislado rollo D=3/8" x 0,80 mm (material) | 1.02 | 4.2200754798679 | 4.304 |
| %PM2000 | % | Pequeño Material | 20 % | 17.494 | 3.499 |
| %0050 | % | Medios auxiliares | 0.5 % | 20.993 | 0.105 |
|  |  | Total |  |  | 21.1 |

Claves: certificación, blanco, elastomérico, cerrajería, montaje, manguito, pieza, unidireccional, célula, doble, pared, te, aislar, aislamiento, frigorífico, tubería, cobre, circuito, espuma, rollo, codo, diámetro, AENOR
Relación comercial: ADMON: Conselleria, 20.6, Alicante, 20.78, Andalucía, 20.9, Aragón, 21.08, Asturias, 21.36, Baleares, 20.77, Canarias, 20.66, Cantabria, 20.83, Castellón, 20.89, Castilla - La Manc, 20.63, Castilla y León, Cataluña, 21.21, Comunitat Valencia, 20.84, Extremadura, Galicia, 20.81, Madrid (Comunidad, 21.33, Murcia (Región), Navarra (Comunidad, 21.22, País Vasco, 21.48, Rioja, La, 21.01, Valencia, 20.87

### 07IAV01.09 DIFUSORES REJILLAS Y BOCAS (18/11/2020)
Importe: 72072.49

**RISHO2341F** Ud DIFUSOR DE SUELO DSA-HV+200 (18/11/2020)
274 Ud × 111.1 (114.52 con costes indirectos) = 31378.48
Suministro y montaje Difusor rotacional circular de suelo, con placa frontal y cestillo fabricados en material ABS marca
KOOLAIR, modelo DSA-PR o equivalente, de dimensión 200 (Ø hueco). De alta inducción para grandes caudales de
aire. Acabado en negro RAL-9005 o en gris RAL-9006. Sujeción mediante patillas de montaje, compuerta de regulación, accesorio de fijación a determinar, y plenum de conexión
lateral/frontal. Las unidades han sido ensayadas y cumplen con los requisitos de la norma
EN13264:2001.
Incluso transporte, montaje, parte proporcional de accesorios tales como sellado de juntas, puente de montaje, soportes, elementos de fijación y piezas especiales de remate de montaje, conexión a red de conductos, pequeño material auxiliar, pruebas de funcionamiento y puesta en servicio. Todo ello según normativa vigente.

| Código | Ud | Descripción | Rendimiento | Precio | Importe |
|---|---|---|---|---|---|
| O01OB170 | h. | Oficial 1ª fontanero calefactor | 0.283 | 18.5 | 5.24 |
| WQ34G3 | ud | DIFUSOR DE SUELO DSA-HV 200 o equivalente (material) | 1 | 104.76187376089 | 104.76 |
| %0050 | % | Medios auxiliares | 0.5 % | 110.00 | 0.55 |
| %PM01 | % | Pequeño material | 0.5 % | 110.55 | 0.55 |
|  |  | Total |  |  | 111.1 |

**GPD125** Ud BOCA DE EXTRACCION GPD125 (18/11/2020)
31 Ud × 14.36 (14.8 con costes indirectos) = 458.80
Suministro e instalación de boca de extracción, marca KOOLAIR o equivalente, modelo GPD, dimensión nominal 125 mm, con aro de montaje metálico. Regulación mediante giro manual del núcleo central. Acabado en color blanco, fabricada en chapa de acero esmaltada.

| Código | Ud | Descripción | Rendimiento | Precio | Importe |
|---|---|---|---|---|---|
| GPD-125 | ud | WERGH o equivalente (material) | 1 | 8.980160618297 | 8.98 |
| O01OB170 | h. | Oficial 1ª fontanero calefactor | 0.283 | 18.5 | 5.24 |
| %0050 | % | Medios auxiliares | 0.5 % | 14.22 | 0.07 |
| %PM01 | % | Pequeño material | 0.5 % | 14.29 | 0.07 |
|  |  | Total |  |  | 14.36 |

**RISHO20X10S** Ud REJILLA 20-SH-O-MM 200X100 (18/11/2020)
82 Ud × 27.47 (28.32 con costes indirectos) = 2322.24
Suministro y montaje de rejilla de simple deflexión marca KOOLAIR o equivalente, Rejilla de simple deflexión, marca KOOLAIR, modelo 20-SH de 200 x 100 mm, para impulsión de aire
con aletas horizontales orientables individualmente, puede incorporar compuerta de regulación,
accesorio de fijación a determinar, y plenum de conexión lateral/frontal.
Incluye suministro de marco metálico de montaje.
Incluso transporte, montaje, parte proporcional de accesorios tales como sellado de juntas, puente de montaje, soportes, elementos de fijación y piezas especiales de remate de montaje, conexión a red de conductos, pequeño material auxiliar, pruebas de funcionamiento y puesta en servicio. Todo ello según normativa vigente.

| Código | Ud | Descripción | Rendimiento | Precio | Importe |
|---|---|---|---|---|---|
| O01OB170 | h. | Oficial 1ª fontanero calefactor | 0.283 | 18.5 | 5.24 |
| PW45H345H | ud | Rejilla impulsión 20-SH-O-MM 200x100 o equivalente (material) | 1 | 21.95039260263 | 21.95 |
| %0050 | % | Medios auxiliares | 0.5 % | 27.19 | 0.14 |
| %PM01 | % | Pequeño material | 0.5 % | 27.33 | 0.14 |
|  |  | Total |  |  | 27.47 |

| Medición | Uds. | Parcial |
|---|---|---|
|  | 10 | 10.00 |
|  | 1 | 1.00 |
|  | 11 | 11.00 |
|  | 15 | 15.00 |
|  | 16 | 16.00 |
|  | 13 | 13.00 |
|  | 8 | 8.00 |
|  | 8 | 8.00 |
| Subtotal |  | 82.00 |
| Total |  | 82 |

**RISHO234R** Ud REJILLA 20-SH-O-MM 200X150 (18/11/2020)
37 Ud × 31.56 (32.53 con costes indirectos) = 1203.61
Suministro y montaje de rejilla de simple deflexión marca KOOLAIR o equivalente, Rejilla de simple deflexión, marca KOOLAIR, modelo 20-SH de 200 x 150 mm, de aire
con aletas horizontales orientables individualmente, puede incorporar compuerta de regulación,
accesorio de fijación a determinar, y plenum de conexión lateral/frontal.
Incluye suministro de marco metálico de montaje.
Incluso transporte, montaje, parte proporcional de accesorios tales como sellado de juntas, puente de montaje, soportes, elementos de fijación y piezas especiales de remate de montaje, conexión a red de conductos, pequeño material auxiliar, pruebas de funcionamiento y puesta en servicio. Todo ello según normativa vigente.

| Código | Ud | Descripción | Rendimiento | Precio | Importe |
|---|---|---|---|---|---|
| O01OB170 | h. | Oficial 1ª fontanero calefactor | 0.283 | 18.5 | 5.24 |
| PW45H345FH | ud | Rejilla impulsión 20-SH-O-MM 200x150 o equivalente (material) | 1 | 26.00046504184 | 26.00 |
| %0050 | % | Medios auxiliares | 0.5 % | 31.24 | 0.16 |
| %PM01 | % | Pequeño material | 0.5 % | 31.40 | 0.16 |
|  |  | Total |  |  | 31.56 |

**RISHO23C4R** Ud 20-SH-SV-O-MM 250X150 (18/11/2020)
19 Ud × 33.23 (34.25 con costes indirectos) = 650.75
Suministro y montaje de rejilla de simple deflexión marca KOOLAIR o equivalente, Rejilla de simple deflexión, marca KOOLAIR, modelo 20-SH-SV-O-MM 250x150, aire
con aletas horizontales orientables individualmente, puede incorporar compuerta de regulación,
accesorio de fijación a determinar, y plenum de conexión lateral/frontal.
Incluye suministro de marco metálico de montaje.
Incluso transporte, montaje, parte proporcional de accesorios tales como sellado de juntas, puente de montaje, soportes, elementos de fijación y piezas especiales de remate de montaje, conexión a red de conductos, pequeño material auxiliar, pruebas de funcionamiento y puesta en servicio. Todo ello según normativa vigente.

| Código | Ud | Descripción | Rendimiento | Precio | Importe |
|---|---|---|---|---|---|
| O01OB170 | h. | Oficial 1ª fontanero calefactor | 0.283 | 18.5 | 5.24 |
| PRE6JHW5H | ud | 20-SH-SV-O-MM 250x150 o equivalente (material) | 1 | 27.660494732973 | 27.66 |
| %0050 | % | Medios auxiliares | 0.5 % | 32.90 | 0.16 |
| %PM01 | % | Pequeño material | 0.5 % | 33.06 | 0.17 |
|  |  | Total |  |  | 33.23 |

| Medición | Uds. | Parcial |
|---|---|---|
|  | 6 | 6.00 |
|  | 9 | 9.00 |
|  | 4 | 4.00 |
| Subtotal |  | 19.00 |
| Total |  | 19 |

**RISHO23C4RF** Ud 20-SH-SV-O-MM 250X100 (18/11/2020)
42 Ud × 30.83 (31.78 con costes indirectos) = 1334.76
Suministro y montaje de rejilla de simple deflexión marca KOOLAIR o equivalente, Rejilla de simple deflexión, marca KOOLAIR, modelo 20-SH-SV-O-MM 250x100, para impulsión de aire
con aletas horizontales orientables individualmente, puede incorporar compuerta de regulación,
accesorio de fijación a determinar, y plenum de conexión lateral/frontal.
Incluye suministro de marco metálico de montaje.
Incluso transporte, montaje, parte proporcional de accesorios tales como sellado de juntas, puente de montaje, soportes, elementos de fijación y piezas especiales de remate de montaje, conexión a red de conductos, pequeño material auxiliar, pruebas de funcionamiento y puesta en servicio. Todo ello según normativa vigente.

| Código | Ud | Descripción | Rendimiento | Precio | Importe |
|---|---|---|---|---|---|
| O01OB170 | h. | Oficial 1ª fontanero calefactor | 0.283 | 18.5 | 5.24 |
| PRE6JHW5HD | ud | 20-SH-SV-O-MM 250x100 o equivalente (material) | 1 | 25.29045234262 | 25.29 |
| %0050 | % | Medios auxiliares | 0.5 % | 30.53 | 0.15 |
| %PM01 | % | Pequeño material | 0.5 % | 30.68 | 0.15 |
|  |  | Total |  |  | 30.83 |

**RISHO2SSDS** Ud REJILLA 20-SH-O-MM 300X200 (18/11/2020)
13 Ud × 31.6 (32.57 con costes indirectos) = 423.41
Suministro y montaje Rejilla de retorno, marca KOOLAIR o equivalente, modelo 20-45-H de 300 x 200 mm, de aire, con
aletas horizontales fijas a 45°, puede incorporar compuerta de regulación, accesorio de fijación a
determinar, y plenum de conexión lateral/frontal.
Incluso transporte, montaje, parte proporcional de accesorios tales como sellado de juntas, puente de montaje, soportes, elementos de fijación y piezas especiales de remate de montaje, conexión a red de conductos, pequeño material auxiliar, pruebas de funcionamiento y puesta en servicio. Todo ello según normativa vigente.

| Código | Ud | Descripción | Rendimiento | Precio | Importe |
|---|---|---|---|---|---|
| O01OB170 | h. | Oficial 1ª fontanero calefactor | 0.283 | 18.5 | 5.24 |
| PW35HW345H | ud | Rejilla 20-SH-O-MM 300x200 o equivalente (material) | 1 | 26.040465757289 | 26.04 |
| %0050 | % | Medios auxiliares | 0.5 % | 31.28 | 0.16 |
| %PM01 | % | Pequeño material | 0.5 % | 31.44 | 0.16 |
|  |  | Total |  |  | 31.6 |

**RISHO20X10SDS** Ud REJILLA 20-SH-O-MM 350X150 (18/11/2020)
13 Ud × 24.52 (25.28 con costes indirectos) = 328.64
Suministro y montaje Rejilla de retorno, marca KOOLAIR, modelo 20-45-H de 350 x 150 mm o equivalente, de aire, con
aletas horizontales fijas a 45°, puede incorporar compuerta de regulación, accesorio de fijación a
determinar, y plenum de conexión lateral/frontal.
Incluso transporte, montaje, parte proporcional de accesorios tales como sellado de juntas, puente de montaje, soportes, elementos de fijación y piezas especiales de remate de montaje, conexión a red de conductos, pequeño material auxiliar, pruebas de funcionamiento y puesta en servicio. Todo ello según normativa vigente.

| Código | Ud | Descripción | Rendimiento | Precio | Importe |
|---|---|---|---|---|---|
| O01OB170 | h. | Oficial 1ª fontanero calefactor | 0.283 | 18.5 | 5.24 |
| PW5H3W4HF | ud | Rejilla 20-SH-O-MM 350x150 o equivalente (material) | 1 | 19.040340553717 | 19.04 |
| %0050 | % | Medios auxiliares | 0.5 % | 24.28 | 0.12 |
| %PM01 | % | Pequeño material | 0.5 % | 24.40 | 0.12 |
|  |  | Total |  |  | 24.52 |

**RISHO20X10SD** Ud REJILLA 20-SH-O-MM 400X200 (18/11/2020)
1 Ud × 39.8 (41.03 con costes indirectos) = 41.03
Suministro y montaje Rejilla de retorno, marca KOOLAIR, modelo 20-45-H de 400 x 200 mm o equivalente, de aire, con
aletas horizontales fijas a 45°, puede incorporar compuerta de regulación, accesorio de fijación a
determinar, y plenum de conexión lateral/frontal.
. Acabado en aluminio anodizado o prelacado en color blanco. Incluye suministro de marco metálico de montaje.
Incluso transporte, montaje, parte proporcional de accesorios tales como sellado de juntas, puente de montaje, soportes, elementos de fijación y piezas especiales de remate de montaje, conexión a red de conductos, pequeño material auxiliar, pruebas de funcionamiento y puesta en servicio. Todo ello según normativa vigente.

| Código | Ud | Descripción | Rendimiento | Precio | Importe |
|---|---|---|---|---|---|
| O01OB170 | h. | Oficial 1ª fontanero calefactor | 0.283 | 18.5 | 5.24 |
| PW5H3W4H | ud | Rejilla 20-SH-O-MM 400x200 o equivalente (material) | 1 | 34.160610993433 | 34.16 |
| %0050 | % | Medios auxiliares | 0.5 % | 39.40 | 0.20 |
| %PM01 | % | Pequeño material | 0.5 % | 39.60 | 0.20 |
|  |  | Total |  |  | 39.8 |

**RISHO20XWED** Ud REJILLA 20-SH-O-MM 400X250 (18/11/2020)
6 Ud × 42.23 (43.53 con costes indirectos) = 261.18
Suministro y montaje Rejilla de retorno, marca KOOLAIR, modelo 20-45-H de 400 x 250 mm o equivalente, de aire, con
aletas horizontales fijas a 45°, puede incorporar compuerta de regulación, accesorio de fijación a
determinar, y plenum de conexión lateral/frontal.
. Acabado en aluminio anodizado o prelacado en color blanco. Incluye suministro de marco metálico de montaje.
Incluso transporte, montaje, parte proporcional de accesorios tales como sellado de juntas, puente de montaje, soportes, elementos de fijación y piezas especiales de remate de montaje, conexión a red de conductos, pequeño material auxiliar, pruebas de funcionamiento y puesta en servicio. Todo ello según normativa vigente.

| Código | Ud | Descripción | Rendimiento | Precio | Importe |
|---|---|---|---|---|---|
| O01OB170 | h. | Oficial 1ª fontanero calefactor | 0.283 | 18.5 | 5.24 |
| PW5H3W4HR4 | ud | Rejilla 20-SH-O-MM 400x250 o equivalente (material) | 1 | 36.570654099234 | 36.57 |
| %0050 | % | Medios auxiliares | 0.5 % | 41.81 | 0.21 |
| %PM01 | % | Pequeño material | 0.5 % | 42.02 | 0.21 |
|  |  | Total |  |  | 42.23 |

**RISHO2SWSDS** Ud DF-49-MT-3 925 X 125 (18/11/2020)
12 Ud × 148.23 (152.8 con costes indirectos) = 1833.60
Suministro y montaje Rejilla de retorno, marca KOOLAIR, modelo 20-45-H de 300 x 200 mm o equivalente, de aire, con
aletas horizontales fijas a 45°, puede incorporar compuerta de regulación, accesorio de fijación a
determinar, y plenum de conexión lateral/frontal.
Incluso transporte, montaje, parte proporcional de accesorios tales como sellado de juntas, puente de montaje, soportes, elementos de fijación y piezas especiales de remate de montaje, conexión a red de conductos, pequeño material auxiliar, pruebas de funcionamiento y puesta en servicio. Todo ello según normativa vigente.

| Código | Ud | Descripción | Rendimiento | Precio | Importe |
|---|---|---|---|---|---|
| O01OB170 | h. | Oficial 1ª fontanero calefactor | 0.283 | 18.5 | 5.24 |
| PWQ34HG234GH | ud | DF-49-MT-3 925 x 125 o equivalente (material) | 1 | 141.52253125851 | 141.52 |
| %0050 | % | Medios auxiliares | 0.5 % | 146.76 | 0.73 |
| %PM01 | % | Pequeño material | 0.5 % | 147.49 | 0.74 |
|  |  | Total |  |  | 148.23 |

**RISHO2S34T53** Ud 20-DH-O-MM 400 X 250 (18/11/2020)
10 Ud × 64.91 (66.91 con costes indirectos) = 669.10
Suministro y montaje Rejilla de doble deflexión, marca KOOLAIR, modelo 20-DH de 400 x 250 mm o equivalente, de aire con
aletas horizontales y verticales orientables individualmente, puede incorporar compuerta de regulación,
accesorio de fijación a determinar, y plenum de conexión lateral/frontal.
Incluso transporte, montaje, parte proporcional de accesorios tales como sellado de juntas, puente de montaje, soportes, elementos de fijación y piezas especiales de remate de montaje, conexión a red de conductos, pequeño material auxiliar, pruebas de funcionamiento y puesta en servicio. Todo ello según normativa vigente.

| Código | Ud | Descripción | Rendimiento | Precio | Importe |
|---|---|---|---|---|---|
| O01OB170 | h. | Oficial 1ª fontanero calefactor | 0.283 | 18.5 | 5.24 |
| PW54HW3RHER | ud | 20-DH 400 x 250 o equivalente (material) | 1 | 59.031055823839 | 59.03 |
| %0050 | % | Medios auxiliares | 0.5 % | 64.27 | 0.32 |
| %PM01 | % | Pequeño material | 0.5 % | 64.59 | 0.32 |
|  |  | Total |  |  | 64.91 |

**RISHO20X10SDD** Ud 20-SH-SV-O-MM 450X200 (18/11/2020)
21 Ud × 41.42 (42.7 con costes indirectos) = 896.70
Suministro y montaje Rejilla de retorno, marca KOOLAIR, modelo 20-SH-SV-O-MM 450x200 de aire o equivalente, con
aletas horizontales fijas a 45°, puede incorporar compuerta de regulación, accesorio de fijación a
determinar, y plenum de conexión lateral/frontal.
. Acabado en aluminio anodizado o prelacado en color blanco. Incluye suministro de marco metálico de montaje.
Incluso transporte, montaje, parte proporcional de accesorios tales como sellado de juntas, puente de montaje, soportes, elementos de fijación y piezas especiales de remate de montaje, conexión a red de conductos, pequeño material auxiliar, pruebas de funcionamiento y puesta en servicio. Todo ello según normativa vigente.

| Código | Ud | Descripción | Rendimiento | Precio | Importe |
|---|---|---|---|---|---|
| O01OB170 | h. | Oficial 1ª fontanero calefactor | 0.283 | 18.5 | 5.24 |
| P2345H45GJKN | ud | 20-SH-SV-O-MM 450x200 o equivalente (material) | 1 | 35.760639611392 | 35.76 |
| %0050 | % | Medios auxiliares | 0.5 % | 41.00 | 0.21 |
| %PM01 | % | Pequeño material | 0.5 % | 41.21 | 0.21 |
|  |  | Total |  |  | 41.42 |

| Medición | Uds. | Parcial |
|---|---|---|
|  | 14 | 14.00 |
|  | 1 | 1.00 |
|  | 6 | 6.00 |
| Subtotal |  | 21.00 |
| Total |  | 21 |

**RISHO20X34FG** Ud 20-45-O-MM 1000X200 (18/11/2020)
103 Ud × 116.12 (119.7 con costes indirectos) = 12329.10
Suministro y montaje Rejilla de retorno, marca KOOLAIR, modelo 20-45-O-MM 1000x200 de aire o equivalente, con
aletas horizontales fijas a 45°, puede incorporar compuerta de regulación, accesorio de fijación a
determinar, y plenum de conexión lateral/frontal.
. Acabado en aluminio anodizado o prelacado en color blanco. Incluye suministro de marco metálico de montaje.
Incluso transporte, montaje, parte proporcional de accesorios tales como sellado de juntas, puente de montaje, soportes, elementos de fijación y piezas especiales de remate de montaje, conexión a red de conductos, pequeño material auxiliar, pruebas de funcionamiento y puesta en servicio. Todo ello según normativa vigente.

| Código | Ud | Descripción | Rendimiento | Precio | Importe |
|---|---|---|---|---|---|
| O01OB170 | h. | Oficial 1ª fontanero calefactor | 0.283 | 18.5 | 5.24 |
| PQ234G134G | ud | 20-45-O-MM 1000x200 o equivalente (material) | 1 | 109.72196247656 | 109.72 |
| %0050 | % | Medios auxiliares | 0.5 % | 114.96 | 0.57 |
| %PM01 | % | Pequeño material | 0.5 % | 115.53 | 0.58 |
|  |  | Total |  |  | 116.12 |

| Medición | Uds. | Parcial |
|---|---|---|
| Garaje |  |  |
|  | 9 | 9.00 |
|  | 10 | 10.00 |
|  | 24 | 24.00 |
|  | 29 | 29.00 |
|  | 31 | 31.00 |
| Subtotal |  | 103.00 |
| Total |  | 103 |

**RISHO20X34FG3** Ud 20-SH-O-MM 1000X200 (18/11/2020)
149 Ud × 116.81 (120.41 con costes indirectos) = 17941.09
Suministro y montaje Rejilla de retorno, marca KOOLAIR, modelo 20-SH-O-MM 1000x200 de aire o equivalente, con
aletas horizontales fijas a 45°, puede incorporar compuerta de regulación, accesorio de fijación a
determinar, y plenum de conexión lateral/frontal.
. Acabado en aluminio anodizado o prelacado en color blanco. Incluye suministro de marco metálico de montaje.
Incluso transporte, montaje, parte proporcional de accesorios tales como sellado de juntas, puente de montaje, soportes, elementos de fijación y piezas especiales de remate de montaje, conexión a red de conductos, pequeño material auxiliar, pruebas de funcionamiento y puesta en servicio. Todo ello según normativa vigente.

| Código | Ud | Descripción | Rendimiento | Precio | Importe |
|---|---|---|---|---|---|
| O01OB170 | h. | Oficial 1ª fontanero calefactor | 0.283 | 18.5 | 5.24 |
| PQ234G134GD | ud | 20-SH-O-MM 1000x200 o equivalente (material) | 1 | 110.41197481806 | 110.41 |
| %0050 | % | Medios auxiliares | 0.5 % | 115.65 | 0.58 |
| %PM01 | % | Pequeño material | 0.5 % | 116.23 | 0.58 |
|  |  | Total |  |  | 116.81 |

| Medición | Uds. | Parcial |
|---|---|---|
| Garaje |  |  |
|  | 9 | 9.00 |
|  | 10 | 10.00 |
|  | 24 | 24.00 |
|  | 29 | 29.00 |
|  | 31 | 31.00 |
| IMP | 22 | 22.00 |
|  | 24 | 24.00 |
| Subtotal |  | 149.00 |
| Total |  | 149 |

### 07IAV01.15 COMPUERTAS (25/07/2006)
Importe: 10272.89
Relación comercial: ADMON: Conselleria, 10120.18, Alicante, 10179.52, Andalucía, 10216.37, Aragón, 10265.26, Asturias, 10354.06, Baleares, 10175.27, Canarias, 10144.07, Cantabria, 10190.71, Castellón, 10213.06, Castilla - La Manc, 10132.09, Castilla y León, 10193.11, Cataluña, 10307.31, Comunitat Valencia, 10196.48, Extremadura, 10131.02, Galicia, 10183.96, Madrid (Comunidad, 10345.11, Murcia (Región), 10181.68, Navarra (Comunidad, 10309.48, País Vasco, 10392.71, Rioja, La, 10252.73, Valencia, 10206.43

**14.12.001** UD COMPUERTA CORTAFUEGOS 200X200 MM MOTORIZADA (25/07/2006)
5 UD × 131.42 (135.47 con costes indirectos) = 677.35
Suministro e instalación de COMPUERTA CORTAFUEGOS marca TROX mod FKA 3 o equivalente, de 200X200 mm de sección, con carcasa y elementos de accionamiento de chapa de acero galvanizado, disparo automático, fusible térmico, final de carrera y lámina de cierre de material ignífugo especial. Incluso conexión a la centralita de incendios.
Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| ERHWGE | ud | Compuerta cortafuegos TROX FKA3 200x200 o equivalente (material) | 1 | 112.38201005392 | 112.38 |
| %0300 | % | Medios auxiliares | 3 % | 126.96 | 3.81 |
| %PM01 | % | Pequeño material | 0.5 % | 130.77 | 0.65 |
|  |  | Total |  |  | 131.42 |

Relación comercial: ADMON: Conselleria, 130, Alicante, 130.55, Andalucía, 130.9, Aragón, 131.35, Asturias, 132.18, Baleares, 130.51, Canarias, 130.22, Cantabria, 130.66, Castellón, 130.86, Castilla - La Manc, 130.11, Castilla y León, 130.68, Cataluña, 131.75, Comunitat Valencia, 130.71, Extremadura, 130.1, Galicia, 130.6, Madrid (Comunidad, 132.1, Murcia (Región), 130.57, Navarra (Comunidad, 131.77, País Vasco, 132.54, Rioja, La, 131.23, Valencia, 130.8

**14.12.002** UD COMPUERTA CORTAFUEGOS 250X200 MM MOTORIZADA (25/07/2006)
1 UD × 166.97 (172.11 con costes indirectos) = 172.11
Suministro e instalación de COMPUERTA CORTAFUEGOS marca TROX mod FKA 3 o equivalente, de 200X200 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.2520 | ud | Compuerta cortafuegos TROX FKA3 250x200 o equivalente (material) | 1 | 146.72262426687 | 146.72 |
| %0300 | % | Medios auxiliares | 3 % | 161.30 | 4.84 |
| %PM01 | % | Pequeño material | 0.5 % | 166.14 | 0.83 |
|  |  | Total |  |  | 166.97 |

Relación comercial: ADMON: Conselleria, 165.54, Alicante, 166.11, Andalucía, 166.44, Aragón, 166.9, Asturias, 167.72, Baleares, 166.06, Canarias, 165.77, Cantabria, 166.21, Castellón, 166.41, Castilla - La Manc, 165.65, Castilla y León, 166.23, Cataluña, 167.29, Comunitat Valencia, 166.26, Extremadura, 165.64, Galicia, 166.15, Madrid (Comunidad, 167.64, Murcia (Región), 166.13, Navarra (Comunidad, 167.31, País Vasco, 168.09, Rioja, La, 166.78, Valencia, 166.35

**14.12.003** UD COMPUERTA CORTAFUEGOS 900X500 MM MOTORIZADA (25/07/2006)
1 UD × 228.21 (235.24 con costes indirectos) = 235.24
Suministro e instalación de COMPUERTA CORTAFUEGOS marca TROX mod FKA 3 o equivalente, de 900x500mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3SCASC | ud | Compuerta cortafuegos TROX FKA3 900x500 o equivalente (material) | 1 | 205.87368223706 | 205.87 |
| %0300 | % | Medios auxiliares | 3 % | 220.45 | 6.61 |
| %PM01 | % | Pequeño material | 0.5 % | 227.06 | 1.14 |
|  |  | Total |  |  | 228.21 |

Relación comercial: ADMON: Conselleria, 226.77, Alicante, 227.33, Andalucía, 227.67, Aragón, 228.13, Asturias, 228.96, Baleares, 227.29, Canarias, 227, Cantabria, 227.43, Castellón, 227.64, Castilla - La Manc, 226.89, Castilla y León, 227.45, Cataluña, 228.52, Comunitat Valencia, 227.48, Extremadura, 226.88, Galicia, 227.37, Madrid (Comunidad, 228.87, Murcia (Región), 227.35, Navarra (Comunidad, 228.54, País Vasco, 229.32, Rioja, La, 228.01, Valencia, 227.58

**14.12.004** UD COMPUERTA CORTAFUEGOS 300X200 MM MOTORIZADA (25/07/2006)
1 UD × 170.34 (175.59 con costes indirectos) = 175.59
Suministro e instalación de COMPUERTA CORTAFUEGOS marca TROX mod FKA 3 o equivalente, de 300x200 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.3020 | ud | Compuerta cortafuegos TROX FKA3 300x200 o equivalente (material) | 1 | 149.9726823971 | 149.97 |
| %0300 | % | Medios auxiliares | 3 % | 164.55 | 4.94 |
| %PM01 | % | Pequeño material | 0.5 % | 169.49 | 0.85 |
|  |  | Total |  |  | 170.34 |

Relación comercial: ADMON: Conselleria, 168.91, Alicante, 169.46, Andalucía, 169.81, Aragón, 170.27, Asturias, 171.09, Baleares, 169.42, Canarias, 169.13, Cantabria, 169.56, Castellón, 169.78, Castilla - La Manc, 169.02, Castilla y León, 169.58, Cataluña, 170.66, Comunitat Valencia, 169.62, Extremadura, 169.01, Galicia, 169.5, Madrid (Comunidad, 171.01, Murcia (Región), 169.48, Navarra (Comunidad, 170.68, País Vasco, 171.45, Rioja, La, 170.15, Valencia, 169.71

**14.12.005** UD COMPUERTA CORTAFUEGOS 700X500 MM MOTORIZADA (25/07/2006)
1 UD × 206.57 (212.93 con costes indirectos) = 212.93
Suministro e instalación de COMPUERTA CORTAFUEGOS marca TROX mod FKA 3 o equivalente, de 700x500 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3SCDQWD | ud | Compuerta cortafuegos TROX FKA3 700x500 o equivalente (material) | 1 | 184.97330841497 | 184.97 |
| %0300 | % | Medios auxiliares | 3 % | 199.55 | 5.99 |
| %PM01 | % | Pequeño material | 0.5 % | 205.54 | 1.03 |
|  |  | Total |  |  | 206.57 |

Relación comercial: ADMON: Conselleria, 205.14, Alicante, 205.69, Andalucía, 206.04, Aragón, 206.5, Asturias, 207.32, Baleares, 205.65, Canarias, 205.36, Cantabria, 205.79, Castellón, 206.01, Castilla - La Manc, 205.25, Castilla y León, 205.81, Cataluña, 206.89, Comunitat Valencia, 205.85, Extremadura, 205.24, Galicia, 205.73, Madrid (Comunidad, 207.24, Murcia (Región), 205.71, Navarra (Comunidad, 206.91, País Vasco, 207.68, Rioja, La, 206.38, Valencia, 205.94

**14.12.006** UD COMPUERTA CORTAFUEGOS 750X700 MM MOTORIZADA (25/07/2006)
1 UD × 183.04 (188.68 con costes indirectos) = 188.68
Suministro e instalación de COMPUERTA CORTAFUEGOS marca TROX mod FKA 3 o equivalente, de 750x700 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.8035 | ud | Compuerta cortafuegos TROX FKA3 750x700 o equivalente (material) | 1 | 162.25290203994 | 162.25 |
| %0300 | % | Medios auxiliares | 3 % | 176.83 | 5.30 |
| %PM01 | % | Pequeño material | 0.5 % | 182.13 | 0.91 |
|  |  | Total |  |  | 183.04 |

Relación comercial: ADMON: Conselleria, 181.62, Alicante, 182.18, Andalucía, 182.52, Aragón, 182.97, Asturias, 183.8, Baleares, 182.14, Canarias, 181.85, Cantabria, 182.28, Castellón, 182.49, Castilla - La Manc, 181.73, Castilla y León, 182.3, Cataluña, 183.36, Comunitat Valencia, 182.33, Extremadura, 181.72, Galicia, 182.22, Madrid (Comunidad, 183.72, Murcia (Región), 182.2, Navarra (Comunidad, 183.39, País Vasco, 184.17, Rioja, La, 182.86, Valencia, 182.43

**14.12.007** UD COMPUERTA CORTAFUEGOS 750X350 MM MOTORIZADA (25/07/2006)
2 UD × 225.83 (232.79 con costes indirectos) = 465.58
Suministro e instalación de COMPUERTA CORTAFUEGOS marca TROX mod FKA 3 o equivalente, de 750x350 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.493 |
| O01OB180 | h | Oficial 2ª fontanero calefactor | 0.405 | 17.5 | 7.088 |
| PFKA3.7535 | ud | Compuerta cortafuegos TROX FKA3 750x350 o equivalente (material) | 1 | 203.58364127761 | 203.584 |
| %0300 | % | Medios auxiliares | 3 % | 218.165 | 6.545 |
| %PM01 | % | Pequeño material | 0.5 % | 224.710 | 1.124 |
|  |  | Total |  |  | 225.83 |

Relación comercial: ADMON: Conselleria, 224.4, Alicante, 224.96, Andalucía, 225.3, Aragón, 225.75, Asturias, 226.59, Baleares, 224.92, Canarias, 224.63, Cantabria, 225.06, Castellón, 225.27, Castilla - La Manc, 224.52, Castilla y León, 225.08, Cataluña, 226.16, Comunitat Valencia, 225.12, Extremadura, 224.51, Galicia, 225, Madrid (Comunidad, 226.5, Murcia (Región), 224.98, Navarra (Comunidad, 226.18, País Vasco, 226.95, Rioja, La, 225.64, Valencia, 225.21

**14.12.008** UD COMPUERTA CORTAFUEGOS 350X250 MM MOTORIZADA (25/07/2006)
1 UD × 144.73 (149.19 con costes indirectos) = 149.19
Suministro e instalación de COMPUERTA CORTAFUEGOS motorizada marca TROX mod FKA 3 o equivalente, de 350x250 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.5030 | ud | Compuerta cortafuegos TROX FKA3 350x250 o equivalente (material) | 1 | 125.24224007077 | 125.24 |
| %0300 | % | Medios auxiliares | 3 % | 139.82 | 4.19 |
| %PM01 | % | Pequeño material | 0.5 % | 144.01 | 0.72 |
|  |  | Total |  |  | 144.73 |

Relación comercial: ADMON: Conselleria, 143.3, Alicante, 143.87, Andalucía, 144.21, Aragón, 144.66, Asturias, 145.49, Baleares, 143.83, Canarias, 143.53, Cantabria, 143.97, Castellón, 144.18, Castilla - La Manc, 143.42, Castilla y León, 143.99, Cataluña, 145.05, Comunitat Valencia, 144.02, Extremadura, 143.41, Galicia, 143.91, Madrid (Comunidad, 145.41, Murcia (Región), 143.89, Navarra (Comunidad, 145.08, País Vasco, 145.86, Rioja, La, 144.55, Valencia, 144.12

**14.12.009** UD COMPUERTA CORTAFUEGOS 800X700 MM MOTORIZADA (25/07/2006)
1 UD × 234.77 (242 con costes indirectos) = 242.00
Suministro e instalación de COMPUERTA CORTAFUEGOS motorizada marca TROX mod FKA 3 o equivalente, de 800x700 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.
.

| Código | Ud | Descripción | Rendimiento | Precio | Importe |
|---|---|---|---|---|---|
| O01OB170 | h. | Oficial 1ª fontanero calefactor | 0.405 | 18.5 | 7.49 |
| O01OB180 | h | Oficial 2ª fontanero calefactor | 0.405 | 17.5 | 7.09 |
| PFKA3.8050 | ud | Compuerta cortafuegos TROX FKA3 800x700 o equivalente (material) | 1 | 212.22379581459 | 212.22 |
| %0300 | % | Medios auxiliares | 3 % | 226.80 | 6.80 |
| %PM01 | % | Pequeño material | 0.5 % | 233.60 | 1.17 |
|  |  | Total |  |  | 234.77 |

Relación comercial: ADMON: Conselleria, 233.34, Alicante, 233.9, Andalucía, 234.25, Aragón, 234.7, Asturias, 235.53, Baleares, 233.86, Canarias, 233.57, Cantabria, 234, Castellón, 234.22, Castilla - La Manc, 233.46, Castilla y León, 234.02, Cataluña, 235.09, Comunitat Valencia, 234.05, Extremadura, 233.45, Galicia, 233.94, Madrid (Comunidad, 235.45, Murcia (Región), 233.92, Navarra (Comunidad, 235.11, País Vasco, 235.89, Rioja, La, 234.59, Valencia, 234.16

**14.12.010** UD COMPUERTA CORTAFUEGOS 400X200 MM MOTORIZADA (25/07/2006)
1 UD × 144.87 (149.33 con costes indirectos) = 149.33
Suministro e instalación de COMPUERTA CORTAFUEGOS motorizada marca TROX mod FKA 3 o equivalente, de 400x200 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.4035 | ud | Compuerta cortafuegos TROX FKA3 400x200 o equivalente (material) | 1 | 125.37224239598 | 125.37 |
| %0300 | % | Medios auxiliares | 3 % | 139.95 | 4.20 |
| %PM01 | % | Pequeño material | 0.5 % | 144.15 | 0.72 |
|  |  | Total |  |  | 144.87 |

Relación comercial: ADMON: Conselleria, 143.44, Alicante, 144, Andalucía, 144.34, Aragón, 144.8, Asturias, 145.62, Baleares, 143.96, Canarias, 143.67, Cantabria, 144.11, Castellón, 144.31, Castilla - La Manc, 143.55, Castilla y León, 144.13, Cataluña, 145.19, Comunitat Valencia, 144.16, Extremadura, 143.54, Galicia, 144.05, Madrid (Comunidad, 145.54, Murcia (Región), 144.02, Navarra (Comunidad, 145.21, País Vasco, 145.99, Rioja, La, 144.68, Valencia, 144.25

**14.12.011** UD COMPUERTA CORTAFUEGOS 400X250 MM MOTORIZADA (25/07/2006)
1 UD × 181.12 (186.7 con costes indirectos) = 186.70
Suministro e instalación de COMPUERTA CORTAFUEGOS motorizada marca TROX mod FKA 3 o equivalente, de 400x250 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.4025 | ud | Compuerta cortafuegos TROX FKA3 400x250 o equivalente (material) | 1 | 160.39286877157 | 160.39 |
| %0300 | % | Medios auxiliares | 3 % | 174.97 | 5.25 |
| %PM01 | % | Pequeño material | 0.5 % | 180.22 | 0.90 |
|  |  | Total |  |  | 181.12 |

Relación comercial: ADMON: Conselleria, 179.69, Alicante, 180.25, Andalucía, 180.6, Aragón, 181.05, Asturias, 181.88, Baleares, 180.21, Canarias, 179.92, Cantabria, 180.36, Castellón, 180.56, Castilla - La Manc, 179.81, Castilla y León, 180.38, Cataluña, 181.44, Comunitat Valencia, 180.41, Extremadura, 179.79, Galicia, 180.3, Madrid (Comunidad, 181.79, Murcia (Región), 180.28, Navarra (Comunidad, 181.46, País Vasco, 182.24, Rioja, La, 180.93, Valencia, 180.5

**14.12.012** UD COMPUERTA CORTAFUEGOS 300X300 MM MOTORIZADA (25/07/2006)
1 UD × 177.29 (182.75 con costes indirectos) = 182.75
Suministro e instalación de COMPUERTA CORTAFUEGOS motorizada marca TROX mod FKA 3 o equivalente, de 300x300 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.3030 | ud | Compuerta cortafuegos TROX FKA3 300x300 o equivalente (material) | 1 | 156.69280259253 | 156.69 |
| %0300 | % | Medios auxiliares | 3 % | 171.27 | 5.14 |
| %PM01 | % | Pequeño material | 0.5 % | 176.41 | 0.88 |
|  |  | Total |  |  | 177.29 |

Relación comercial: ADMON: Conselleria, 175.87, Alicante, 176.42, Andalucía, 176.76, Aragón, 177.22, Asturias, 178.05, Baleares, 176.38, Canarias, 176.09, Cantabria, 176.53, Castellón, 176.73, Castilla - La Manc, 175.98, Castilla y León, 176.55, Cataluña, 177.61, Comunitat Valencia, 176.58, Extremadura, 175.97, Galicia, 176.47, Madrid (Comunidad, 177.97, Murcia (Región), 176.45, Navarra (Comunidad, 177.63, País Vasco, 178.41, Rioja, La, 177.1, Valencia, 176.67

**14.12.013** UD COMPUERTA CORTAFUEGOS 600X700 MM MOTORIZADA (25/07/2006)
2 UD × 215.23 (221.86 con costes indirectos) = 443.72
Suministro e instalación de COMPUERTA CORTAFUEGOS motorizada marca TROX mod FKA 3 o equivalente, de 600x700 mm de sección, con carcasa y elementos de accionamiento de chapa de acero galvanizado, disparo automático, fusible térmico, final de carrera y lámina de cierre de material ignífugo especial. Incluso conexión a la centralita de incendios. Incluso transporte, montaje, parte proporcional de accesorios tales como sellado de juntas, marco de anclaje, soportes, elementos de fijación y piezas especiales de remate de montaje, pequeño material auxiliar, conexión a red de conductos y a central de incendios, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFKA3.10535 | ud | Compuerta cortafuegos TROX FKA3 600x700 o equivalente (material) | 1 | 193.34345812267 | 193.34 |
| %0300 | % | Medios auxiliares | 3 % | 207.92 | 6.24 |
| %PM01 | % | Pequeño material | 0.5 % | 214.16 | 1.07 |
|  |  | Total |  |  | 215.23 |

Relación comercial: ADMON: Conselleria, 213.8, Alicante, 214.36, Andalucía, 214.7, Aragón, 215.16, Asturias, 215.98, Baleares, 214.32, Canarias, 214.03, Cantabria, 214.47, Castellón, 214.67, Castilla - La Manc, 213.91, Castilla y León, 214.49, Cataluña, 215.55, Comunitat Valencia, 214.52, Extremadura, 213.9, Galicia, 214.4, Madrid (Comunidad, 215.9, Murcia (Región), 214.38, Navarra (Comunidad, 215.57, País Vasco, 216.35, Rioja, La, 215.04, Valencia, 214.61

**14.12.014** UD COMPUERTA DE REGULACIÓN JZ DE 200 X 200 (25/07/2006)
4 UD × 75.11 (77.42 con costes indirectos) = 309.68
Suministro e instalación de Compuerta de regulación de la marca TROX; KOOLAIR, o equivalente, modelo JZ manual de 200x200. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFEN3020M H | ud | 200x200 (material) | 1 | 57.981037043303 | 57.98 |
| %0300 | % | Medios auxiliares | 3 % | 72.56 | 2.18 |
| %PM01 | % | Pequeño material | 0.5 % | 74.74 | 0.37 |
|  |  | Total |  |  | 75.11 |

Relación comercial: ADMON: Conselleria, 73.69, Alicante, 74.24, Andalucía, 74.58, Aragón, 75.04, Asturias, 75.87, Baleares, 74.2, Canarias, 73.91, Cantabria, 74.34, Castellón, 74.55, Castilla - La Manc, 73.8, Castilla y León, 74.36, Cataluña, 75.44, Comunitat Valencia, 74.4, Extremadura, 73.79, Galicia, 74.28, Madrid (Comunidad, 75.79, Murcia (Región), 74.26, Navarra (Comunidad, 75.46, País Vasco, 76.23, Rioja, La, 74.92, Valencia, 74.49

**14.12.015** UD COMPUERTA DE REGULACIÓN JZ DE 250 X 200 (25/07/2006)
1 UD × 118.82 (122.48 con costes indirectos) = 122.48
Suministro e instalación de Compuerta de regulación de la marca TROX; KOOLAIR, o equivalente, modelo JZ manual de 250x200. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 1.617 | 18.5 | 29.91 |
| O01OB180 | h | Oficial 2ª fontanero calefactor | 1.617 | 17.5 | 28.30 |
| PFEN2010CS | ud | 250x200 (material) | 1 | 56.581012002589 | 56.58 |
| %0300 | % | Medios auxiliares | 3 % | 114.79 | 3.44 |
| %PM01 | % | Pequeño material | 0.5 % | 118.23 | 0.59 |
|  |  | Total |  |  | 118.82 |

Relación comercial: ADMON: Conselleria, 113.13, Alicante, 115.35, Andalucía, 116.73, Aragón, 118.56, Asturias, 121.84, Baleares, 115.2, Canarias, 114.06, Cantabria, 115.77, Castellón, 116.61, Castilla - La Manc, 113.57, Castilla y León, 115.85, Cataluña, 120.11, Comunitat Valencia, 115.99, Extremadura, 113.54, Galicia, 115.55, Madrid (Comunidad, 121.49, Murcia (Región), 115.42, Navarra (Comunidad, 120.18, País Vasco, 123.28, Rioja, La, 118.09, Valencia, 116.34

**14.12.016** UD COMPUERTA DE REGULACIÓN JZ DE 300 X 200 (25/07/2006)
1 UD × 75.76 (78.09 con costes indirectos) = 78.09
Suministro e instalación de Compuerta de regulación de la marca TROX; KOOLAIR, o equivalente, modelo JZ manual de 300x200. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFEN4030JZSAS | ud | 300x200 (material) | 1 | 58.601048132762 | 58.60 |
| %0300 | % | Medios auxiliares | 3 % | 73.18 | 2.20 |
| %PM01 | % | Pequeño material | 0.5 % | 75.38 | 0.38 |
|  |  | Total |  |  | 75.76 |

Relación comercial: ADMON: Conselleria, 74.32, Alicante, 74.88, Andalucía, 75.22, Aragón, 75.68, Asturias, 76.51, Baleares, 74.84, Canarias, 74.55, Cantabria, 74.98, Castellón, 75.19, Castilla - La Manc, 74.44, Castilla y León, 75.01, Cataluña, 76.08, Comunitat Valencia, 75.04, Extremadura, 74.43, Galicia, 74.92, Madrid (Comunidad, 76.42, Murcia (Región), 74.9, Navarra (Comunidad, 76.1, País Vasco, 76.87, Rioja, La, 75.57, Valencia, 75.13

**14.12.017** UD COMPUERTA DE REGULACIÓN JZ DE 350 X 200 (25/07/2006)
1 UD × 77.99 (80.39 con costes indirectos) = 80.39
Suministro e instalación de Compuerta de regulación de la marca TROX; KOOLAIR, o equivalente, modelo JZ manual de 350x200, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFEN4040DE | ud | 350x200 (material) | 1 | 60.761086767007 | 60.76 |
| %0300 | % | Medios auxiliares | 3 % | 75.34 | 2.26 |
| %PM01 | % | Pequeño material | 0.5 % | 77.60 | 0.39 |
|  |  | Total |  |  | 77.99 |

Relación comercial: ADMON: Conselleria, 76.56, Alicante, 77.12, Andalucía, 77.46, Aragón, 77.92, Asturias, 78.74, Baleares, 77.08, Canarias, 76.79, Cantabria, 77.22, Castellón, 77.43, Castilla - La Manc, 76.67, Castilla y León, 77.24, Cataluña, 78.31, Comunitat Valencia, 77.27, Extremadura, 76.66, Galicia, 77.16, Madrid (Comunidad, 78.66, Murcia (Región), 77.14, Navarra (Comunidad, 78.33, País Vasco, 79.1, Rioja, La, 77.81, Valencia, 77.37

**14.12.018** UD COMPUERTA DE REGULACIÓN JZ DE 400 X 200 (25/07/2006)
1 UD × 78.94 (81.37 con costes indirectos) = 81.37
Suministro e instalación de Compuerta de regulación de la marca TROX; KOOLAIR, o equivalente, modelo JZ manual de 400x200, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFEN6030FE | ud | 400x200 (material) | 1 | 61.681103222334 | 61.68 |
| %0300 | % | Medios auxiliares | 3 % | 76.26 | 2.29 |
| %PM01 | % | Pequeño material | 0.5 % | 78.55 | 0.39 |
|  |  | Total |  |  | 78.94 |

Relación comercial: ADMON: Conselleria, 77.52, Alicante, 78.07, Andalucía, 78.41, Aragón, 78.87, Asturias, 79.7, Baleares, 78.03, Canarias, 77.74, Cantabria, 78.18, Castellón, 78.38, Castilla - La Manc, 77.63, Castilla y León, 78.2, Cataluña, 79.26, Comunitat Valencia, 78.23, Extremadura, 77.62, Galicia, 78.12, Madrid (Comunidad, 79.62, Murcia (Región), 78.09, Navarra (Comunidad, 79.28, País Vasco, 80.06, Rioja, La, 78.75, Valencia, 78.32

**14.12.019** UD COMPUERTA DE REGULACIÓN JZ DE 300 X 250 (25/07/2006)
1 UD × 84.7 (87.31 con costes indirectos) = 87.31
Suministro e instalación de Compuerta de regulación de la marca TROX; KOOLAIR, o equivalente, modelo JZ manual de 300x250, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFJZA400X840 | ud | 300x250 (material) | 1 | 67.251202848605 | 67.25 |
| %0300 | % | Medios auxiliares | 3 % | 81.83 | 2.45 |
| %PM01 | % | Pequeño material | 0.5 % | 84.28 | 0.42 |
|  |  | Total |  |  | 84.7 |

Relación comercial: ADMON: Conselleria, 83.28, Alicante, 83.84, Andalucía, 84.18, Aragón, 84.63, Asturias, 85.47, Baleares, 83.8, Canarias, 83.51, Cantabria, 83.94, Castellón, 84.15, Castilla - La Manc, 83.4, Castilla y León, 83.96, Cataluña, 85.02, Comunitat Valencia, 83.99, Extremadura, 83.39, Galicia, 83.88, Madrid (Comunidad, 85.38, Murcia (Región), 83.86, Navarra (Comunidad, 85.05, País Vasco, 85.83, Rioja, La, 84.52, Valencia, 84.09

**14.12.020** UD COMPUERTA DE REGULACIÓN JZ DE 350 X 250 (25/07/2006)
1 UD × 84.7 (87.31 con costes indirectos) = 87.31
Suministro e instalación de Compuerta de regulación de la marca TROX; KOOLAIR, o equivalente, modelo JZ manual de 350x250. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PFJZA400X1005 | ud | 350x250 (material) | 1 | 67.251202848605 | 67.25 |
| %0300 | % | Medios auxiliares | 3 % | 81.83 | 2.45 |
| %PM01 | % | Pequeño material | 0.5 % | 84.28 | 0.42 |
|  |  | Total |  |  | 84.7 |

Relación comercial: ADMON: Conselleria, 83.28, Alicante, 83.84, Andalucía, 84.18, Aragón, 84.63, Asturias, 85.47, Baleares, 83.8, Canarias, 83.51, Cantabria, 83.94, Castellón, 84.15, Castilla - La Manc, 83.4, Castilla y León, 83.96, Cataluña, 85.02, Comunitat Valencia, 83.99, Extremadura, 83.39, Galicia, 83.88, Madrid (Comunidad, 85.38, Murcia (Región), 83.86, Navarra (Comunidad, 85.05, País Vasco, 85.83, Rioja, La, 84.52, Valencia, 84.09

**14.12.021** UD COMPUERTA DE REGULACIÓN JZ DE 300 X 300 (25/07/2006)
1 UD × 83.09 (85.65 con costes indirectos) = 85.65
Suministro e instalación de Compuerta de regulación de la marca TROX; KOOLAIR, o equivalente, modelo JZ manual de 300 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PW435H3 | ud | JZ de 300 x 300 (material) | 1 | 65.691174946095 | 65.69 |
| %0300 | % | Medios auxiliares | 3 % | 80.27 | 2.41 |
| %PM01 | % | Pequeño material | 0.5 % | 82.68 | 0.41 |
|  |  | Total |  |  | 83.09 |

Relación comercial: ADMON: Conselleria, 81.67, Alicante, 82.22, Andalucía, 82.56, Aragón, 83.02, Asturias, 83.85, Baleares, 82.18, Canarias, 81.89, Cantabria, 82.33, Castellón, 82.53, Castilla - La Manc, 81.78, Castilla y León, 82.35, Cataluña, 83.42, Comunitat Valencia, 82.38, Extremadura, 81.77, Galicia, 82.27, Madrid (Comunidad, 83.77, Murcia (Región), 82.25, Navarra (Comunidad, 83.44, País Vasco, 84.21, Rioja, La, 82.9, Valencia, 82.47

**14.12.022** UD COMPUERTA DE REGULACIÓN JZ DE 350 X 300 (25/07/2006)
1 UD × 87.25 (89.94 con costes indirectos) = 89.94
Suministro e instalación de Compuerta de regulación de la marca TROX; KOOLAIR, o equivalente, modelo JZ manual de 350 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P254HUJ245 | ud | JZ de 350 x 300 (material) | 1 | 69.711246848718 | 69.71 |
| %0300 | % | Medios auxiliares | 3 % | 84.29 | 2.53 |
| %PM01 | % | Pequeño material | 0.5 % | 86.82 | 0.43 |
|  |  | Total |  |  | 87.25 |

Relación comercial: ADMON: Conselleria, 85.83, Alicante, 86.39, Andalucía, 86.72, Aragón, 87.18, Asturias, 88.01, Baleares, 86.34, Canarias, 86.05, Cantabria, 86.49, Castellón, 86.69, Castilla - La Manc, 85.94, Castilla y León, 86.51, Cataluña, 87.58, Comunitat Valencia, 86.54, Extremadura, 85.93, Galicia, 86.43, Madrid (Comunidad, 87.93, Murcia (Región), 86.41, Navarra (Comunidad, 87.6, País Vasco, 88.37, Rioja, La, 87.06, Valencia, 86.63

**14.12.023** UD COMPUERTA DE REGULACIÓN JZ DE 400 X 300 (25/07/2006)
1 UD × 87.25 (89.94 con costes indirectos) = 89.94
Suministro e instalación de Compuerta de regulación de la marca TROX; KOOLAIR, o equivalente, modelo JZ manual de 400 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P2345H2345H | ud | JZ de 400 x 300 (material) | 1 | 69.711246848718 | 69.71 |
| %0300 | % | Medios auxiliares | 3 % | 84.29 | 2.53 |
| %PM01 | % | Pequeño material | 0.5 % | 86.82 | 0.43 |
|  |  | Total |  |  | 87.25 |

Relación comercial: ADMON: Conselleria, 85.83, Alicante, 86.39, Andalucía, 86.72, Aragón, 87.18, Asturias, 88.01, Baleares, 86.34, Canarias, 86.05, Cantabria, 86.49, Castellón, 86.69, Castilla - La Manc, 85.94, Castilla y León, 86.51, Cataluña, 87.58, Comunitat Valencia, 86.54, Extremadura, 85.93, Galicia, 86.43, Madrid (Comunidad, 87.93, Murcia (Región), 86.41, Navarra (Comunidad, 87.6, País Vasco, 88.37, Rioja, La, 87.06, Valencia, 86.63

**14.12.024** UD COMPUERTA DE REGULACIÓN JZ DE 450 X 300 (25/07/2006)
1 UD × 91.08 (93.89 con costes indirectos) = 93.89
Suministro e instalación de Compuerta de regulación de la marca TROX; KOOLAIR, o equivalente, modelo JZ manual de 450 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PW35H34 | ud | JZ de 450 x 300 (material) | 1 | 73.411313027749 | 73.41 |
| %0300 | % | Medios auxiliares | 3 % | 87.99 | 2.64 |
| %PM01 | % | Pequeño material | 0.5 % | 90.63 | 0.45 |
|  |  | Total |  |  | 91.08 |

Relación comercial: ADMON: Conselleria, 89.66, Alicante, 90.22, Andalucía, 90.56, Aragón, 91.01, Asturias, 91.84, Baleares, 90.17, Canarias, 89.88, Cantabria, 90.32, Castellón, 90.53, Castilla - La Manc, 89.77, Castilla y León, 90.34, Cataluña, 91.4, Comunitat Valencia, 90.37, Extremadura, 89.76, Galicia, 90.26, Madrid (Comunidad, 91.76, Murcia (Región), 90.24, Navarra (Comunidad, 91.43, País Vasco, 92.2, Rioja, La, 90.89, Valencia, 90.46

**14.12.025** UD COMPUERTA DE REGULACIÓN JZ DE 600 X 300 (25/07/2006)
1 UD × 107.04 (110.34 con costes indirectos) = 110.34
Suministro e instalación de Compuerta de regulación de la marca TROX; KOOLAIR, o equivalente, modelo JZ manual de 600 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P245J345H | ud | JZ de 600 x 300 (material) | 1 | 88.831588833332 | 88.83 |
| %0300 | % | Medios auxiliares | 3 % | 103.41 | 3.10 |
| %PM01 | % | Pequeño material | 0.5 % | 106.51 | 0.53 |
|  |  | Total |  |  | 107.04 |

Relación comercial: ADMON: Conselleria, 105.62, Alicante, 106.18, Andalucía, 106.52, Aragón, 106.97, Asturias, 107.8, Baleares, 106.14, Canarias, 105.85, Cantabria, 106.28, Castellón, 106.49, Castilla - La Manc, 105.73, Castilla y León, 106.3, Cataluña, 107.36, Comunitat Valencia, 106.33, Extremadura, 105.72, Galicia, 106.22, Madrid (Comunidad, 107.72, Murcia (Región), 106.2, Navarra (Comunidad, 107.38, País Vasco, 108.17, Rioja, La, 106.86, Valencia, 106.42

**14.12.026** UD COMPUERTA DE REGULACIÓN JZ DE 700 X 300 (25/07/2006)
2 UD × 111.34 (114.77 con costes indirectos) = 229.54
Suministro e instalación de Compuerta de regulación de la marca TROX; KOOLAIR, o equivalente, modelo JZ manual de 700 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P245J56 | ud | JZ de 700 x 300 (material) | 1 | 92.981663061164 | 92.98 |
| %0300 | % | Medios auxiliares | 3 % | 107.56 | 3.23 |
| %PM01 | % | Pequeño material | 0.5 % | 110.79 | 0.55 |
|  |  | Total |  |  | 111.34 |

Relación comercial: ADMON: Conselleria, 109.92, Alicante, 110.47, Andalucía, 110.81, Aragón, 111.27, Asturias, 112.1, Baleares, 110.43, Canarias, 110.14, Cantabria, 110.57, Castellón, 110.78, Castilla - La Manc, 110.03, Castilla y León, 110.59, Cataluña, 111.67, Comunitat Valencia, 110.63, Extremadura, 110.02, Galicia, 110.51, Madrid (Comunidad, 112.02, Murcia (Región), 110.49, Navarra (Comunidad, 111.69, País Vasco, 112.46, Rioja, La, 111.15, Valencia, 110.72

**14.12.027** UD COMPUERTA DE REGULACIÓN JZ DE 750 X 300 (25/07/2006)
1 UD × 115.17 (118.72 con costes indirectos) = 118.72
Suministro e instalación de Compuerta de regulación de la marca TROX; KOOLAIR, o equivalente, modelo JZ manual de 750 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P246U345Y | ud | 750 x 300 (material) | 1 | 96.681729240195 | 96.68 |
| %0300 | % | Medios auxiliares | 3 % | 111.26 | 3.34 |
| %PM01 | % | Pequeño material | 0.5 % | 114.60 | 0.57 |
|  |  | Total |  |  | 115.17 |

Relación comercial: ADMON: Conselleria, 113.75, Alicante, 114.3, Andalucía, 114.64, Aragón, 115.1, Asturias, 115.93, Baleares, 114.26, Canarias, 113.97, Cantabria, 114.41, Castellón, 114.61, Castilla - La Manc, 113.86, Castilla y León, 114.43, Cataluña, 115.49, Comunitat Valencia, 114.46, Extremadura, 113.85, Galicia, 114.35, Madrid (Comunidad, 115.85, Murcia (Región), 114.32, Navarra (Comunidad, 115.51, País Vasco, 116.29, Rioja, La, 114.98, Valencia, 114.55

**14.12.028** UD COMPUERTA DE REGULACIÓN JZ DE 800 X 300 (25/07/2006)
2 UD × 115.03 (118.57 con costes indirectos) = 237.14
Suministro e instalación de Compuerta de regulación de la marca TROX; KOOLAIR, o equivalente, modelo JZ manual de 800 x 300, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P5H234H | ud | JZ de 800 x 300 (material) | 1 | 96.551726914986 | 96.55 |
| %0300 | % | Medios auxiliares | 3 % | 111.13 | 3.33 |
| %PM01 | % | Pequeño material | 0.5 % | 114.46 | 0.57 |
|  |  | Total |  |  | 115.03 |

Relación comercial: ADMON: Conselleria, 113.61, Alicante, 114.17, Andalucía, 114.51, Aragón, 114.96, Asturias, 115.8, Baleares, 114.13, Canarias, 113.84, Cantabria, 114.27, Castellón, 114.48, Castilla - La Manc, 113.73, Castilla y León, 114.29, Cataluña, 115.35, Comunitat Valencia, 114.32, Extremadura, 113.72, Galicia, 114.21, Madrid (Comunidad, 115.71, Murcia (Región), 114.19, Navarra (Comunidad, 115.38, País Vasco, 116.16, Rioja, La, 114.85, Valencia, 114.42

**14.12.029** UD COMPUERTA DE REGULACIÓN JZ DE 350 X 350 (25/07/2006)
4 UD × 93.77 (96.66 con costes indirectos) = 386.64
Suministro e instalación de Compuerta de regulación de la marca TROX; KOOLAIR, o equivalente, modelo JZ manual de 350 x 350, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P365U345 | ud | JZ de 350 x 350 (material) | 1 | 76.00135935307 | 76.00 |
| %0300 | % | Medios auxiliares | 3 % | 90.58 | 2.72 |
| %PM01 | % | Pequeño material | 0.5 % | 93.30 | 0.47 |
|  |  | Total |  |  | 93.77 |

Relación comercial: ADMON: Conselleria, 92.34, Alicante, 92.89, Andalucía, 93.23, Aragón, 93.7, Asturias, 94.52, Baleares, 92.85, Canarias, 92.56, Cantabria, 92.99, Castellón, 93.2, Castilla - La Manc, 92.45, Castilla y León, 93.02, Cataluña, 94.09, Comunitat Valencia, 93.05, Extremadura, 92.44, Galicia, 92.93, Madrid (Comunidad, 94.44, Murcia (Región), 92.91, Navarra (Comunidad, 94.11, País Vasco, 94.88, Rioja, La, 93.58, Valencia, 93.14

**14.12.030** UD COMPUERTA DE REGULACIÓN JZ DE 450 X 350 (25/07/2006)
4 UD × 98.11 (101.13 con costes indirectos) = 404.52
Suministro e instalación de Compuerta de regulación de la marca TROX; KOOLAIR, o equivalente, modelo JZ manual de 450 x 350, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| PQ235YH234G5 | ud | JZ de 450 x 350 (material) | 1 | 80.201434475214 | 80.20 |
| %0300 | % | Medios auxiliares | 3 % | 94.78 | 2.84 |
| %PM01 | % | Pequeño material | 0.5 % | 97.62 | 0.49 |
|  |  | Total |  |  | 98.11 |

Relación comercial: ADMON: Conselleria, 96.68, Alicante, 97.24, Andalucía, 97.59, Aragón, 98.04, Asturias, 98.87, Baleares, 97.2, Canarias, 96.91, Cantabria, 97.34, Castellón, 97.56, Castilla - La Manc, 96.8, Castilla y León, 97.36, Cataluña, 98.43, Comunitat Valencia, 97.39, Extremadura, 96.79, Galicia, 97.28, Madrid (Comunidad, 98.78, Murcia (Región), 97.26, Navarra (Comunidad, 98.45, País Vasco, 99.23, Rioja, La, 97.93, Valencia, 97.5

**14.12.031** UD COMPUERTA DE REGULACIÓN JZ DE 700 X 350 (25/07/2006)
1 UD × 118.55 (122.2 con costes indirectos) = 122.20
Suministro e instalación de Compuerta de regulación de la marca TROX; KOOLAIR, o equivalente, modelo JZ manual de 700 x 350, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P246J7645Y | ud | JZ de 700 x 350 (material) | 1 | 99.941787549288 | 99.94 |
| %0300 | % | Medios auxiliares | 3 % | 114.52 | 3.44 |
| %PM01 | % | Pequeño material | 0.5 % | 117.96 | 0.59 |
|  |  | Total |  |  | 118.55 |

Relación comercial: ADMON: Conselleria, 117.11, Alicante, 117.68, Andalucía, 118.02, Aragón, 118.48, Asturias, 119.3, Baleares, 117.64, Canarias, 117.34, Cantabria, 117.78, Castellón, 117.99, Castilla - La Manc, 117.23, Castilla y León, 117.8, Cataluña, 118.86, Comunitat Valencia, 117.83, Extremadura, 117.22, Galicia, 117.72, Madrid (Comunidad, 119.22, Murcia (Región), 117.7, Navarra (Comunidad, 118.89, País Vasco, 119.67, Rioja, La, 118.36, Valencia, 117.93

**14.12.032** UD COMPUERTA DE REGULACIÓN JZ DE 450 X 500 (25/07/2006)
1 UD × 110.2 (113.59 con costes indirectos) = 113.59
Suministro e instalación de Compuerta de regulación de la marca TROX; KOOLAIR, o equivalente, modelo JZ manual de 450 x 500, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.493 |
| O01OB180 | h | Oficial 2ª fontanero calefactor | 0.405 | 17.5 | 7.088 |
| PWQ345HWER | ud | JZ de 450 x 500 (material) | 1 | 91.871643207455 | 91.872 |
| %0300 | % | Medios auxiliares | 3 % | 106.453 | 3.194 |
| %PM01 | % | Pequeño material | 0.5 % | 109.647 | 0.548 |
|  |  | Total |  |  | 110.2 |

Relación comercial: ADMON: Conselleria, 108.76, Alicante, 109.32, Andalucía, 109.67, Aragón, 110.12, Asturias, 110.95, Baleares, 109.28, Canarias, 108.99, Cantabria, 109.42, Castellón, 109.64, Castilla - La Manc, 108.88, Castilla y León, 109.44, Cataluña, 110.51, Comunitat Valencia, 109.48, Extremadura, 108.87, Galicia, 109.36, Madrid (Comunidad, 110.86, Murcia (Región), 109.34, Navarra (Comunidad, 110.53, País Vasco, 111.31, Rioja, La, 110.01, Valencia, 109.58

**14.12.033** UD COMPUERTA DE REGULACIÓN JZ DE 550 X 500 (25/07/2006)
1 UD × 126.85 (130.76 con costes indirectos) = 130.76
Suministro e instalación de Compuerta de regulación de la marca TROX; KOOLAIR, o equivalente, modelo JZ manual de 550 x 500, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P2H5WE4RH | ud | JZ de 550 x 500 (material) | 1 | 107.96193099681 | 107.96 |
| %0300 | % | Medios auxiliares | 3 % | 122.54 | 3.68 |
| %PM01 | % | Pequeño material | 0.5 % | 126.22 | 0.63 |
|  |  | Total |  |  | 126.85 |

Relación comercial: ADMON: Conselleria, 125.42, Alicante, 125.98, Andalucía, 126.32, Aragón, 126.78, Asturias, 127.61, Baleares, 125.94, Canarias, 125.65, Cantabria, 126.08, Castellón, 126.29, Castilla - La Manc, 125.54, Castilla y León, 126.1, Cataluña, 127.17, Comunitat Valencia, 126.14, Extremadura, 125.52, Galicia, 126.02, Madrid (Comunidad, 127.52, Murcia (Región), 126, Navarra (Comunidad, 127.19, País Vasco, 127.97, Rioja, La, 126.66, Valencia, 126.23

**14.12.034** UD COMPUERTA DE REGULACIÓN MOTORIZADA DE 500 X 600 (25/07/2006)
1 UD × 410.52 (423.16 con costes indirectos) = 423.16
Suministro e instalación de Compuerta de regulación motorizada de TROX, KOOLAIR o equivalente modelo JZ de 500 x 600 incluyendo actuador, para cierre todo o nada, incluyendo cableado electrico y de control. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P2345YH432GY | ud | mot 500 x 600 (material) | 1 | 381.99683235894 | 382.00 |
| %0300 | % | Medios auxiliares | 3 % | 396.58 | 11.90 |
| %PM01 | % | Pequeño material | 0.5 % | 408.48 | 2.04 |
|  |  | Total |  |  | 410.52 |

Relación comercial: ADMON: Conselleria, 409.1, Alicante, 409.65, Andalucía, 409.99, Aragón, 410.45, Asturias, 411.28, Baleares, 409.61, Canarias, 409.32, Cantabria, 409.75, Castellón, 409.96, Castilla - La Manc, 409.21, Castilla y León, 409.78, Cataluña, 410.84, Comunitat Valencia, 409.81, Extremadura, 409.2, Galicia, 409.69, Madrid (Comunidad, 411.2, Murcia (Región), 409.67, Navarra (Comunidad, 410.86, País Vasco, 411.64, Rioja, La, 410.33, Valencia, 409.9

**14.12.035** UD COMPUERTA DE REGULACIÓN MOTORIZADA DE 500 X 450 (25/07/2006)
2 UD × 343.98 (354.57 con costes indirectos) = 709.14
Suministro e instalación de Compuerta de regulación motorizada de TROX, KOOLAIR o equivalente modelo JZ de 650 x 350 incluyendo actuador, para cierre todo o nada, incluyendo cableado electrico y de control. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P346UJE45TH | ud | mot 500x450 (material) | 1 | 317.71568263242 | 317.72 |
| %0300 | % | Medios auxiliares | 3 % | 332.30 | 9.97 |
| %PM01 | % | Pequeño material | 0.5 % | 342.27 | 1.71 |
|  |  | Total |  |  | 343.98 |

Relación comercial: ADMON: Conselleria, 342.55, Alicante, 343.12, Andalucía, 343.45, Aragón, 343.91, Asturias, 344.74, Baleares, 343.07, Canarias, 342.78, Cantabria, 343.22, Castellón, 343.42, Castilla - La Manc, 342.67, Castilla y León, 343.24, Cataluña, 344.3, Comunitat Valencia, 343.27, Extremadura, 342.66, Galicia, 343.16, Madrid (Comunidad, 344.65, Murcia (Región), 343.14, Navarra (Comunidad, 344.32, País Vasco, 345.1, Rioja, La, 343.79, Valencia, 343.36

**14.12.036** UD COMPUERTA DE REGULACIÓN TERMINAL DE 250 (25/07/2006)
4 UD × 66.21 (68.25 con costes indirectos) = 273.00
Suministro e instalación deCompuerta de regulación de caudal constante de la marca TROX, KOOLAIR o equivalente modelo VFL de 250. Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P234GHW3E | ud | vfl 250 (material) | 1 | 49.350882685185 | 49.35 |
| 01.056 | m3 | TRANSP.VERTED.<20km.CARGA MAN. | 0.005 | 5.3900964067507 | 0.03 |
| %0300 | % | Medios auxiliares | 3 % | 63.96 | 1.92 |
| %PM01 | % | Pequeño material | 0.5 % | 65.88 | 0.33 |
|  |  | Total |  |  | 66.21 |

Relación comercial: ADMON: Conselleria, 64.78, Alicante, 65.34, Andalucía, 65.69, Aragón, 66.14, Asturias, 66.96, Baleares, 65.3, Canarias, 65, Cantabria, 65.45, Castellón, 65.65, Castilla - La Manc, 64.89, Castilla y León, 65.47, Cataluña, 66.53, Comunitat Valencia, 65.5, Extremadura, 64.88, Galicia, 65.39, Madrid (Comunidad, 66.88, Murcia (Región), 65.36, Navarra (Comunidad, 66.55, País Vasco, 67.33, Rioja, La, 66.02, Valencia, 65.59

**14.12.037** UD COMPUERTA DE REGULACIÓN TERMINALDE 200 (25/07/2006)
21 UD × 58.87 (60.68 con costes indirectos) = 1274.28
Suministro e instalación deCompuerta de regulación de caudal constante de la marca TROX, KOOLAIR o equivalente modelo VFL de 200, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P356J | ud | vfl 200 (material) | 1 | 42.260755871852 | 42.26 |
| 01.056 | m3 | TRANSP.VERTED.<20km.CARGA MAN. | 0.005 | 5.3900964067507 | 0.03 |
| %0300 | % | Medios auxiliares | 3 % | 56.87 | 1.71 |
| %PM01 | % | Pequeño material | 0.5 % | 58.58 | 0.29 |
|  |  | Total |  |  | 58.87 |

Relación comercial: ADMON: Conselleria, 57.45, Alicante, 58, Andalucía, 58.34, Aragón, 58.79, Asturias, 59.63, Baleares, 57.96, Canarias, 57.67, Cantabria, 58.1, Castellón, 58.31, Castilla - La Manc, 57.56, Castilla y León, 58.13, Cataluña, 59.19, Comunitat Valencia, 58.16, Extremadura, 57.55, Galicia, 58.04, Madrid (Comunidad, 59.55, Murcia (Región), 58.02, Navarra (Comunidad, 59.21, País Vasco, 59.99, Rioja, La, 58.68, Valencia, 58.25

**14.12.038** UD COMPUERTA DE REGULACIÓN TERMINAL DE 150 (25/07/2006)
19 UD × 45.79 (47.2 con costes indirectos) = 896.80
Suministro e instalación deCompuerta de regulación de caudal constante de la marca TROX, KOOLAIR o equivalente modelo VFL de 150, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P45EHTRR | ud | vfl 150 (material) | 1 | 29.620529789973 | 29.62 |
| 01.056 | m3 | TRANSP.VERTED.<20km.CARGA MAN. | 0.005 | 5.3900964067507 | 0.03 |
| %0300 | % | Medios auxiliares | 3 % | 44.23 | 1.33 |
| %PM01 | % | Pequeño material | 0.5 % | 45.56 | 0.23 |
|  |  | Total |  |  | 45.79 |

Relación comercial: ADMON: Conselleria, 44.36, Alicante, 44.91, Andalucía, 45.26, Aragón, 45.72, Asturias, 46.54, Baleares, 44.87, Canarias, 44.58, Cantabria, 45.02, Castellón, 45.23, Castilla - La Manc, 44.47, Castilla y León, 45.04, Cataluña, 46.11, Comunitat Valencia, 45.07, Extremadura, 44.46, Galicia, 44.95, Madrid (Comunidad, 46.46, Murcia (Región), 44.93, Navarra (Comunidad, 46.13, País Vasco, 46.9, Rioja, La, 45.6, Valencia, 45.17

**14.12.039** UD COMPUERTA DE REGULACIÓN TERMINAL DE 100 (25/07/2006)
4 UD × 37.8 (38.96 con costes indirectos) = 155.84
Suministro e instalación deCompuerta de regulación de caudal constante de la marca TROX, KOOLAIR o equivalente modelo VFL de 100, Incluso transporte, montaje, parte proporcional de accesorios tales como sellado de juntas, marco de anclaje, soportes, elementos de fijación y piezas especiales de remate de montaje, pequeño material auxiliar, conexión a red de conductos, pruebas de funcionamiento y puesta en servicio. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB170 | h. | Oficial 1ª fontanero calefactor | 0.405 | 18.5 | 7.49 |
| O01OB180 | h | Oficial 2ª fontanero calefactor | 0.405 | 17.5 | 7.09 |
| P36ETH | ud | vfl 100 (material) | 1 | 21.900391708319 | 21.90 |
| 01.056 | m3 | TRANSP.VERTED.<20km.CARGA MAN. | 0.005 | 5.3900964067507 | 0.03 |
| %0300 | % | Medios auxiliares | 3 % | 36.51 | 1.10 |
| %PM01 | % | Pequeño material | 0.5 % | 37.61 | 0.19 |
|  |  | Total |  |  | 37.8 |

Relación comercial: ADMON: Conselleria, 36.36, Alicante, 36.92, Andalucía, 37.27, Aragón, 37.72, Asturias, 38.55, Baleares, 36.88, Canarias, 36.59, Cantabria, 37.02, Castellón, 37.24, Castilla - La Manc, 36.48, Castilla y León, 37.04, Cataluña, 38.11, Comunitat Valencia, 37.07, Extremadura, 36.47, Galicia, 36.96, Madrid (Comunidad, 38.47, Murcia (Región), 36.94, Navarra (Comunidad, 38.13, País Vasco, 38.91, Rioja, La, 37.61, Valencia, 37.18

### diE23DC CONDUCTOS (18/11/2020)
Importe: 121332.64
Relación comercial: ADMON: Conselleria, 120131.06, Alicante, 122192.73, Andalucía, 121891.16, Aragón, 122522.82, Asturias, 123661.15, Baleares, 121321.56, Canarias, 120933.24, Cantabria, 121529.37, Castellón, 120999.9, Castilla - La Manc, 120750.62, Castilla y León, 121569.55, Cataluña, 123051.11, Comunitat Valencia, 121637.37, Extremadura, 120730.53, Galicia, 121456.7, Madrid (Comunidad, 123549.59, Murcia (Región), 121409.22, Navarra (Comunidad, 123093.09, País Vasco, 124182.65, Rioja, La, 122363.99, Valencia, 121312.24

#### diE23DCF LANA DE VIDRIO (18/11/2020)
Importe: 57586.14

**diE23DCF010** m2 CONDUCTO CLIMAVER NETO (18/11/2020)
2754 m2 × 20.29 (20.91 con costes indirectos) = 57586.14
Conducto autoportante para la distribución de aire climatizado ejecutado en lana de vidrio de alta densidad revestido por exterior con un complejo triplex formado por lámina de aluminio visto, refuerzo de malla de vidrio y kraftt, por el interior incorpora un tejido de vidrio negro, aporta altos rendimientos térmicos y acústicos, reacción al fuego B-s1, d0, i/p.p. de corte, ejecución, codos, embocaduras, derivaciones, elementos de fijación, sellado de uniones con cinta Climaver de aluminio, medios auxiliares y costes indirectos, totalmente instalado según normas UNE EN 12086, EN 13162, EN13403, EN13501-1yEN ISO 354. Acorde RITE. Medido según modelaje en Revit.

| Código | Ud | Descripción | Rendimiento | Precio | Importe |
|---|---|---|---|---|---|
| O01OB170 | h. | Oficial 1ª fontanero calefactor | 0.405 | 18.5 | 7.49 |
| diP21CF030 | m2 | Panel l.v.a.d. Climaver Neto o equivalente (material) | 1.15 | 10.24018315494 | 11.78 |
| diP21CF050 | ud | Cinta de aluminio Climaver o equivalente (material) | 0.1 | 8.2301472036286 | 0.82 |
| %0050 | % | Medios auxiliares | 0.5 % | 20.09 | 0.10 |
| %PM01 | % | Pequeño material | 0.5 % | 20.19 | 0.10 |
|  |  | Total |  |  | 20.29 |

#### diE23DCH HELICOIDALES Y CHAPA (18/11/2020)
Importe: 63746.5
Relación comercial: ADMON: Conselleria, 62544.92, Alicante, 64606.59, Andalucía, 64305.02, Aragón, 64936.68, Asturias, 66075.01, Baleares, 63735.42, Canarias, 63347.1, Cantabria, 63943.23, Castellón, 63413.76, Castilla - La Manc, 63164.48, Castilla y León, 63983.41, Cataluña, 65464.97, Comunitat Valencia, 64051.23, Extremadura, 63144.39, Galicia, 63870.56, Madrid (Comunidad, 65963.45, Murcia (Región), 63823.08, Navarra (Comunidad, 65506.95, País Vasco, 66596.51, Rioja, La, 64777.85, Valencia, 63726.1

**diE23W080** m. TUB.H.PAR.LISA GALVANIZADA D=100MM (18/11/2020)
174 m. × 6.72 (6.93 con costes indirectos) = 1205.82
Tubería helicoidal de pared lisa de D=150 mm. en chapa de acero galvanizada espesor 0,5 mm., i/p.p. de codos, derivaciones, manguitos y demás accesorios. Acorde RITE y normas UNE de referencia. Medido según modelaje en Revit.

| Código | Ud | Descripción | Rendimiento | Precio | Importe |
|---|---|---|---|---|---|
| O01OB170 | h. | Oficial 1ª fontanero calefactor | 0.081 | 18.5 | 1.50 |
| O01OB180 | h | Oficial 2ª fontanero calefactor | 0.081 | 17.5 | 1.42 |
| diP21CH0802 | m. | Tubo pared lisa galvanizad.D=100 (material) | 1.1 | 3.4000608131637 | 3.74 |
| %0050 | % | Medios auxiliares | 0.5 % | 6.66 | 0.03 |
| %PM01 | % | Pequeño material | 0.5 % | 6.69 | 0.03 |
|  |  | Total |  |  | 6.72 |

Relación comercial: ADMON: Conselleria, 6.44, Alicante, 6.55, Andalucía, 6.62, Aragón, 6.7, Asturias, 6.86, Baleares, 6.54, Canarias, 6.49, Cantabria, 6.57, Castellón, 6.61, Castilla - La Manc, 6.46, Castilla y León, Cataluña, 6.78, Comunitat Valencia, 6.58, Extremadura, Galicia, 6.56, Madrid (Comunidad, 6.85, Murcia (Región), Navarra (Comunidad, País Vasco, 6.93, Rioja, La, 6.68, Valencia, 6.6

**diE23DCH080** m. TUB.H.PAR.LISA GALVANIZADA D=150MM (18/11/2020)
268 m. × 7.46 (7.69 con costes indirectos) = 2060.92
Tubería helicoidal de pared lisa de D=150 mm. en chapa de acero galvanizada espesor 0,5 mm., i/p.p. de codos, derivaciones, manguitos y demás accesorios. Acorde RITE y normas UNE de referencia. Medido según modelaje en Revit.

| Código | Ud | Descripción | Rendimiento | Precio | Importe |
|---|---|---|---|---|---|
| O01OB170 | h. | Oficial 1ª fontanero calefactor | 0.081 | 18.5 | 1.50 |
| O01OB180 | h | Oficial 2ª fontanero calefactor | 0.081 | 17.5 | 1.42 |
| diP21CH080 | m. | Tubo pared lisa galvanizad.D=150 (material) | 1.1 | 4.0500724392097 | 4.46 |
| %0050 | % | Medios auxiliares | 0.5 % | 7.38 | 0.04 |
| %PM01 | % | Pequeño material | 0.5 % | 7.42 | 0.04 |
|  |  | Total |  |  | 7.46 |

Relación comercial: ADMON: Conselleria, 7.18, Alicante, 7.29, Andalucía, 7.36, Aragón, 7.44, Asturias, 7.6, Baleares, 7.28, Canarias, 7.23, Cantabria, 7.31, Castellón, 7.35, Castilla - La Manc, 7.2, Castilla y León, Cataluña, 7.52, Comunitat Valencia, 7.32, Extremadura, Galicia, 7.3, Madrid (Comunidad, 7.59, Murcia (Región), Navarra (Comunidad, País Vasco, 7.67, Rioja, La, 7.42, Valencia, 7.34

**diE23DCH100** m. TUB.H.PAR.LISA GALVANIZADA D=200MM (18/11/2020)
180 m. × 10.53 (10.85 con costes indirectos) = 1953.00
Tubería helicoidal de pared lisa de D=200 mm. en chapa de acero galvanizada espesor 0,5 mm., i/p.p. de codos, derivaciones, manguitos y demás accesorios. Acorde RITE y normas UNE de referencia. Medido según modelaje en Revit.

| Código | Ud | Descripción | Rendimiento | Precio | Importe |
|---|---|---|---|---|---|
| O01OB170 | h. | Oficial 1ª fontanero calefactor | 0.121 | 18.5 | 2.24 |
| O01OB180 | h | Oficial 2ª fontanero calefactor | 0.121 | 17.5 | 2.12 |
| diP21CH100 | m. | Tubo pared lisa galvanizad.D=200 (material) | 1.2 | 5.0600905042965 | 6.07 |
| %0050 | % | Medios auxiliares | 0.5 % | 10.43 | 0.05 |
| %PM01 | % | Pequeño material | 0.5 % | 10.48 | 0.05 |
|  |  | Total |  |  | 10.53 |

Relación comercial: ADMON: Conselleria, 10.12, Alicante, 10.28, Andalucía, 10.38, Aragón, 10.51, Asturias, 10.75, Baleares, 10.27, Canarias, 10.18, Cantabria, 10.31, Castellón, 10.37, Castilla - La Manc, 10.15, Castilla y León, Cataluña, 10.62, Comunitat Valencia, 10.32, Extremadura, Galicia, 10.29, Madrid (Comunidad, 10.72, Murcia (Región), Navarra (Comunidad, 10.63, País Vasco, 10.85, Rioja, La, 10.47, Valencia, 10.35

**diE23W0802** m. TUB.H.PAR.LISA GALVANIZADA D=250MM (18/11/2020)
62 m. × 11.22 (11.57 con costes indirectos) = 717.34
Tubería helicoidal de pared lisa de D=150 mm. en chapa de acero galvanizada espesor 0,5 mm., i/p.p. de codos, derivaciones, manguitos y demás accesorios. Acorde RITE y normas UNE de referencia. Medido según modelaje en Revit.

| Código | Ud | Descripción | Rendimiento | Precio | Importe |
|---|---|---|---|---|---|
| O01OB170 | h. | Oficial 1ª fontanero calefactor | 0.081 | 18.5 | 1.50 |
| O01OB180 | h | Oficial 2ª fontanero calefactor | 0.081 | 17.5 | 1.42 |
| diP21CH0803 | m. | Tubo pared lisa galvanizad.D=250 (material) | 1.1 | 7.4401330735111 | 8.18 |
| %0050 | % | Medios auxiliares | 0.5 % | 11.10 | 0.06 |
| %PM01 | % | Pequeño material | 0.5 % | 11.16 | 0.06 |
|  |  | Total |  |  | 11.22 |

Relación comercial: ADMON: Conselleria, 10.92, Alicante, 11.04, Andalucía, 11.12, Aragón, 11.2, Asturias, 11.36, Baleares, 11.03, Canarias, 10.97, Cantabria, 11.07, Castellón, 11.11, Castilla - La Manc, 10.94, Castilla y León, Cataluña, 11.28, Comunitat Valencia, 11.08, Extremadura, Galicia, 11.05, Madrid (Comunidad, 11.35, Murcia (Región), Navarra (Comunidad, País Vasco, 11.43, Rioja, La, 11.18, Valencia, 11.1

**diE30802** m. TUB.H.PAR.LISA GALVANIZADA D=300MM (18/11/2020)
25 m. × 13.29 (13.7 con costes indirectos) = 342.50
Tubería helicoidal de pared lisa de D=150 mm. en chapa de acero galvanizada espesor 0,5 mm., i/p.p. de codos, derivaciones, manguitos y demás accesorios. Acorde RITE y normas UNE de referencia. Medido según modelaje en Revit.

| Código | Ud | Descripción | Rendimiento | Precio | Importe |
|---|---|---|---|---|---|
| O01OB170 | h. | Oficial 1ª fontanero calefactor | 0.081 | 18.5 | 1.50 |
| O01OB180 | h | Oficial 2ª fontanero calefactor | 0.081 | 17.5 | 1.42 |
| diP21CH080R4 | m. | Tubo pared lisa galvanizad.D=300 (material) | 1.1 | 9.3001663418889 | 10.23 |
| %0050 | % | Medios auxiliares | 0.5 % | 13.15 | 0.07 |
| %PM01 | % | Pequeño material | 0.5 % | 13.22 | 0.07 |
|  |  | Total |  |  | 13.29 |

Relación comercial: ADMON: Conselleria, 12.99, Alicante, 13.12, Andalucía, 13.19, Aragón, 13.27, Asturias, 13.43, Baleares, 13.11, Canarias, 13.05, Cantabria, 13.14, Castellón, 13.18, Castilla - La Manc, 13.02, Castilla y León, Cataluña, 13.35, Comunitat Valencia, 13.15, Extremadura, Galicia, 13.13, Madrid (Comunidad, 13.42, Murcia (Región), Navarra (Comunidad, País Vasco, 13.5, Rioja, La, 13.25, Valencia, 13.17

**diE3080232** m. TUB.H.PAR.LISA GALVANIZADA D=350MM (18/11/2020)
21 m. × 15.29 (15.76 con costes indirectos) = 330.96
Tubería helicoidal de pared lisa de D=150 mm. en chapa de acero galvanizada espesor 0,5 mm., i/p.p. de codos, derivaciones, manguitos y demás accesorios. Acorde RITE y normas UNE de referencia. Medido según modelaje en Revit.

| Código | Ud | Descripción | Rendimiento | Precio | Importe |
|---|---|---|---|---|---|
| O01OB170 | h. | Oficial 1ª fontanero calefactor | 0.081 | 18.5 | 1.50 |
| O01OB180 | h | Oficial 2ª fontanero calefactor | 0.081 | 17.5 | 1.42 |
| diP21CH080R | m. | Tubo pared lisa galvanizad.D=350 (material) | 1.1 | 11.100198537093 | 12.21 |
| %0050 | % | Medios auxiliares | 0.5 % | 15.13 | 0.08 |
| %PM01 | % | Pequeño material | 0.5 % | 15.21 | 0.08 |
|  |  | Total |  |  | 15.29 |

Relación comercial: ADMON: Conselleria, 14.99, Alicante, 15.12, Andalucía, 15.19, Aragón, 15.27, Asturias, 15.43, Baleares, 15.11, Canarias, 15.05, Cantabria, 15.14, Castellón, 15.18, Castilla - La Manc, 15.02, Castilla y León, Cataluña, 15.35, Comunitat Valencia, 15.15, Extremadura, Galicia, 15.13, Madrid (Comunidad, 15.42, Murcia (Región), Navarra (Comunidad, País Vasco, 15.5, Rioja, La, 15.25, Valencia, 15.17

**C.17.21.01A** m2 CANALIZACION CHAPA GALVANIZADA E300/60. (18/11/2020)
2009 m2 × 27.59 (28.44 con costes indirectos) = 57135.96
Suministro y montaje de conducto de ventilación de sección rectangular de chapa de acero galvanizado, clase M0 según UNE 23727, con clasificación y homologación E300/60, según UNE 13501-4/2007, incluido p/p de tratamiento de juntas, tornillos, varillas, angulares y demás accesorios que confieren al conjunto una calificacion al fuego E300/60, para los tramos que atraviesan sectores de incendio. Incluso embocaduras, derivaciones, elementos de fijación y piezas especiales. Totalmente colocado y certificado en obra.
Incluso transporte, montaje, parte proporcional de accesorios tales como codos, tes, entronques, tolvas, embocaduras, derivaciones, reducciones, sellado de juntas, manguitos, soportes, elementos de fijación y piezas especiales de remate de montaje, acoplamiento a difusores y rejillas, pequeño material auxiliar, pruebas de funcionamiento y puesta en servicio. Todo ello realizado según normativa vigente. Medido según modelaje en Revit.

| Código | Ud | Descripción | Rendimiento | Precio | Importe |
|---|---|---|---|---|---|
| O01OB170 | h. | Oficial 1ª fontanero calefactor | 0.243 | 18.5 | 4.50 |
| O01OA060 | h | Peón especializado | 0.243 | 15.5 | 3.77 |
| P2WG34G | M2 | e300/60 (material) | 1 | 19.040340553717 | 19.04 |
| %0050 | % | Medios auxiliares | 0.5 % | 27.31 | 0.14 |
| %PM01 | % | Pequeño material | 0.5 % | 27.45 | 0.14 |
|  |  | Total |  |  | 27.59 |

Relación comercial: ADMON: Conselleria, 27.12, Alicante, 28.08, Andalucía, 27.9, Aragón, 28.17, Asturias, 28.66, Baleares, 27.66, Canarias, 27.49, Cantabria, 27.75, Castellón, 27.47, Castilla - La Manc, 27.42, Castilla y León, 27.76, Cataluña, 28.4, Comunitat Valencia, 27.79, Extremadura, 27.41, Galicia, 27.72, Madrid (Comunidad, 28.61, Murcia (Región), 27.7, Navarra (Comunidad, 28.41, País Vasco, 28.88, Rioja, La, 28.1, Valencia, 27.63

### 10.01.01 SUELO RADIANTE (18/11/2020)
Importe: 176673.48

#### 10.01.01.1 SISTEMA REVERSIBLE POLYTHERM DINAMIC PRO CALOR (18/11/2020)
Importe: 158388.7

##### 2.1 ELEMENTOS BASE PRO (18/11/2020)
Importe: 42544.96

**SU101.705** m² ELEMENTO BASE POL -BICAPA 22/45 DINAMIC PLUS (18/11/2020)
1553.58 m² × 12.46 (12.84 con costes indirectos) = 19947.97
ELEMENTO BASE POLYTHERM POL- BICAPA 22/45 Dinamic PLUS o equivalente
de poliestireno expandido con solapa machiembrada.
Formado por dos capas según norma UNE EN 1264-4.1.2.3.:
- Capa azul, recubrimiento protector contra la humedad.
- Capa blanca, aislamiento termo-acústico de E.P.S. con tochos que fijan y protegen al tubo de la abrasión durante la obra.
- Espesor base: 22 mm
- Espesor total: 45 mm
- Resistencia térmica: 0,77 m²K/W
- Reducción acustica R.I.: 20 dB
INDICADO PARA FORJADOS SOBRE LOCAL CALEFACTADOS SEGÚN UNE 1264-4.1.2.2. Medido según modelaje en Revit.

| Código | Ud | Descripción | Rendimiento | Precio | Importe |
|---|---|---|---|---|---|
| O01OB170 | h. | Oficial 1ª fontanero calefactor | 0.324 | 18.5 | 5.99 |
| PQ34G1234G | ud | LEMENTO BASE POL-BICAPA 22/45 o equivalente (material) | 1 | 6.3501135775263 | 6.35 |
| %0050 | % | Medios auxiliares | 0.5 % | 12.34 | 0.06 |
| %PM01 | % | Pequeño material | 0.5 % | 12.40 | 0.06 |
|  |  | Total |  |  | 12.46 |

**SU101.7053.** m² ELEMENTO BASE POL -BICAPA 40/62 DINAMIC PLUS (18/11/2020)
1406.16 m² × 15.59 (16.07 con costes indirectos) = 22596.99
ELEMENTO BASE POLYTHERM POL-BICAPA 40/62 Dinamic PLUS o equivalente
de poliestireno expandido con solapa machiembrada.
Formado por dos capas según norma UNE EN 1264-4.1.2.3.:
- Capa azul, recubrimiento protector contra la humedad.
- Capa blanca, aislamiento termo-acústico de E.P.S. con tochos que fijan y protegen al tubo de la abrasión
durante la obra.
- Espesor base: 40 mm
- Espesor total: 62 mm
- Resistencia térmica: 1,31 m²K/W
- Reducción acustica R.I.: 20 dB
INDICADO PARA FORJADOS SOBRE LOCALES NO CALEFACTADOS SEGÚN UNE 1264-4.1.2.2. Medido según modelaje en Revit.

| Código | Ud | Descripción | Rendimiento | Precio | Importe |
|---|---|---|---|---|---|
| O01OB170 | h. | Oficial 1ª fontanero calefactor | 0.324 | 18.5 | 5.99 |
| PG2342G4G | ud | ELEMENTO BASE POL-BICAPA 40/62 o equivalente (material) | 1 | 9.4401688459603 | 9.44 |
| %0050 | % | Medios auxiliares | 0.5 % | 15.43 | 0.08 |
| %PM01 | % | Pequeño material | 0.5 % | 15.51 | 0.08 |
|  |  | Total |  |  | 15.59 |

##### 2.2 TUBO (18/11/2020)
Importe: 44528

**TFPA5160** m TUBO POLYTHERM EVOHFLEX PRO ANTIDIFUSIÓN PERT 16X2 (R.400 M) (18/11/2020)
17600 m × 2.45 (2.53 con costes indirectos) = 44528.00
Tubo POLYTHERM EVOHFLEX PRO o equivalente Antidifusi?n ?16x2 Pert II. Certificado seg?n norma UNE EN ISO 22.391. Tubo especial de 5 capas que incorpora recubrimiento exterior de pol?mero con micro-part?culas met?licas para evitar que la humedad entre en contacto con la capa de Evoh aportando las siguientes ventajas:
- Disminuye la absorci?n de oxigeno
- Reduce la corrosi?n
- Aumenta el rendimiento t?rmico
- Protege de la abrasi?n durante la obra
- Facilita la instalaci?n
Medido según modelaje en Revit.

| Código | Ud | Descripción | Rendimiento | Precio | Importe |
|---|---|---|---|---|---|
| 1234FG34F |  | TUBO POLYTHERM EVOHFLEX PRO ANTIDIFUSIÓN Pert 16x2 (r.120 m) o equivalente (material) | 1 | 0.9300166341889 | 0.93 |
| O01OB170 | h. | Oficial 1ª fontanero calefactor | 0.081 | 18.5 | 1.50 |
| %0050 | % | Medios auxiliares | 0.5 % | 2.43 | 0.01 |
| %PM01 | % | Pequeño material | 0.5 % | 2.44 | 0.01 |
|  |  | Total |  |  | 2.45 |

##### 2.4 DISTRIBUIDORES HKV (18/11/2020)
Importe: 8093.34

**SU101.428** u DISTRIBUIDOR HKV 15-16 ESTRATO, 8 CIRCUITOS (18/11/2020)
10 u × 244.14 (251.66 con costes indirectos) = 2516.60
DISTRIBUIDOR HKV o equivalente, CON ESTRATO COMPLETO PARA SUELO RADIANTE,COMPUESTO DE:
Colector de impulsi?n con v?lvulas para accionamiento el?ctrico incorporadas.
Colector de retorno con medidores de caudal de regulaci?n integrada en cada circuito. Purgador autom?tico , grifo de llenado y prueba.
Soportes para fijaci?n en caja o pared, y adaptadores para tubo de ?15 x 1,5 y ?16x1,8/2.
Totalmente montado.
Incluye adem?s una estaci?n de tratamiento ?ESTRATO? compuesta de separador de aire/gases, separador de s?lidos en suspensi?n (lodos) y opcionalmente puede incorporar un capturador magn?tico para residuos f?rricos y un ?nodo de sacrificio en magnesio. Temperatura max. de trabajo 90?C
By-pass con v?lvula de presi?n diferencial para conexi?n sobre tapones de colector.(opcional)

| Código | Ud | Descripción | Rendimiento | Precio | Importe |
|---|---|---|---|---|---|
| 3W56YH3 |  | DISTRIBUIDOR HKV 15-16 ESTRATO, 8 CIRCUITOS o equivalente (material) | 1 | 240.98431022241 | 240.98 |
| O01OB170 | h. | Oficial 1ª fontanero calefactor | 0.04 | 18.5 | 0.74 |
| %0050 | % | Medios auxiliares | 0.5 % | 241.72 | 1.21 |
| %PM01 | % | Pequeño material | 0.5 % | 242.93 | 1.21 |
|  |  | Total |  |  | 244.14 |

**SU101.430R2** u DISTRIBUIDOR HKV 15-16 ESTRATO, 12 CIRCUITOS (18/11/2020)
1 u × 275.65 (284.14 con costes indirectos) = 284.14
DISTRIBUIDOR HKV o equivalente, CON ESTRATO COMPLETO PARA SUELO RADIANTE,COMPUESTO DE:
Colector de impulsión con válvulas para accionamiento eléctrico incorporadas.
Colector de retorno con medidores de caudal de regulación integrada en cada circuito. Purgador automático , grifo de llenado y prueba.
Soportes para fijación en caja o pared, y adaptadores para tubo de Ø15 x 1,5 y Ø16x1,8/2.
Totalmente montado.
Incluye además una estación de tratamiento “ESTRATO” compuesta de separador de aire/gases, separador de sólidos en suspensión (lodos) y opcionalmente puede incorporar un capturador magnético para residuos férricos y un ánodo de sacrificio en magnesio. Temperatura max. de trabajo 90ºC
By-pass con válvula de presión diferencial para conexión sobre tapones de colector.(opcional)

| Código | Ud | Descripción | Rendimiento | Precio | Importe |
|---|---|---|---|---|---|
| O01OB170 | h. | Oficial 1ª fontanero calefactor | 0.04 | 18.5 | 0.74 |
| Q34TG324 | ud | 12 cir (material) | 1 | 272.18486827261 | 272.18 |
| %0050 | % | Medios auxiliares | 0.5 % | 272.92 | 1.36 |
| %PM01 | % | Pequeño material | 0.5 % | 274.28 | 1.37 |
|  |  | Total |  |  | 275.65 |

**SU101.430R** u DISTRIBUIDOR HKV 15-16 ESTRATO, 11 CIRCUITOS (18/11/2020)
4 u × 263.99 (272.12 con costes indirectos) = 1088.48
DISTRIBUIDOR HKV o equivalente, CON ESTRATO COMPLETO PARA SUELO RADIANTE,COMPUESTO DE:
Colector de impulsión con válvulas para accionamiento eléctrico incorporadas.
Colector de retorno con medidores de caudal de regulación integrada en cada circuito. Purgador automático , grifo de llenado y prueba.
Soportes para fijación en caja o pared, y adaptadores para tubo de Ø15 x 1,5 y Ø16x1,8/2.
Totalmente montado.
Incluye además una estación de tratamiento “ESTRATO” compuesta de separador de aire/gases, separador de sólidos en suspensión (lodos) y opcionalmente puede incorporar un capturador magnético para residuos férricos y un ánodo de sacrificio en magnesio. Temperatura max. de trabajo 90ºC
By-pass con válvula de presión diferencial para conexión sobre tapones de colector.(opcional)

| Código | Ud | Descripción | Rendimiento | Precio | Importe |
|---|---|---|---|---|---|
| O01OB170 | h. | Oficial 1ª fontanero calefactor | 0.04 | 18.5 | 0.74 |
| PQ234G34G | ud | 15-16 11cir (material) | 1 | 260.63466168672 | 260.63 |
| %0050 | % | Medios auxiliares | 0.5 % | 261.37 | 1.31 |
| %PM01 | % | Pequeño material | 0.5 % | 262.68 | 1.31 |
|  |  | Total |  |  | 263.99 |

**SU100.985** u ARMARIO DRE 925 PARA DISTRIBUIDOR DE 9 A 12 CIRCUITOS (18/11/2020)
7 u × 114.6 (118.13 con costes indirectos) = 826.91
Armario para alojar distribuidor y placa electr?nica, realizado en chapa de acero pintada de color blanco (RAL 9016), con gu?as para fijaci?n de soportes de los distribuidores y placas electr?nicas.
NOTA: COLOCAR LA PARTE INFERIOR DEL ARMARIO A 40 cm DEL FORJADO.

| Código | Ud | Descripción | Rendimiento | Precio | Importe |
|---|---|---|---|---|---|
| O01OB170 | h. | Oficial 1ª fontanero calefactor | 0.809 | 18.5 | 14.97 |
| P2134TG3FG | ud | arm 9-12 (material) | 1 | 98.491761614262 | 98.49 |
| %0050 | % | Medios auxiliares | 0.5 % | 113.46 | 0.57 |
| %PM01 | % | Pequeño material | 0.5 % | 114.03 | 0.57 |
|  |  | Total |  |  | 114.6 |

**SU100.960** u ARMARIO DRE 675 PARA DISTRIBUIDOR DE 4 A 8 CIRCUITOS (18/11/2020)
16 u × 95.44 (98.38 con costes indirectos) = 1574.08
Armario para alojar distribuidor y placa electr?nica, realizado en chapa de acero pintada de color blanco (RAL 9016), con gu?as para fijaci?n de soportes de los distribuidores y placas electr?nicas.
NOTA: COLOCAR LA PARTE INFERIOR DEL ARMARIO A 40 cm DEL FORJADO.

| Código | Ud | Descripción | Rendimiento | Precio | Importe |
|---|---|---|---|---|---|
| HYNJMR6YTE | u | ARMARIO DRE 675 PARA DISTRIBUIDOR DE 4 A 8 CIRCUITOS (material) | 1 | 79.521422312581 | 79.521 |
| O01OB170 | h. | Oficial 1ª fontanero calefactor | 0.809 | 18.5 | 14.967 |
| %0050 | % | Medios auxiliares | 0.5 % | 94.488 | 0.472 |
| %PM01 | % | Pequeño material | 0.5 % | 94.960 | 0.475 |
|  |  | Total |  |  | 95.44 |

**SU100.505** u VALVULA PARA DISTRIBUIDOR CONEXIÓN DIRECTA (18/11/2020)
46 u × 19.11 (19.7 con costes indirectos) = 906.20
V?lvula de esfera para distribuidor.
(No v?lida para distribuidores con v?lvula con presi?n diferencial en l?nea)

| Código | Ud | Descripción | Rendimiento | Precio | Importe |
|---|---|---|---|---|---|
| O01OB170 | h. | Oficial 1ª fontanero calefactor | 0.188 | 18.5 | 3.48 |
| 2134G3E2RG | ud | Valvula para distribuidor conexión directa (material) | 1 | 15.440276163308 | 15.44 |
| %0050 | % | Medios auxiliares | 0.5 % | 18.92 | 0.09 |
| %PM01 | % | Pequeño material | 0.5 % | 19.01 | 0.10 |
|  |  | Total |  |  | 19.11 |

**SU101.430R23** u DISTRIBUIDOR HKV 15-16 ESTRATO, 4 CIRCUITOS (18/11/2020)
1 u × 121.83 (125.58 con costes indirectos) = 125.58
DISTRIBUIDOR HKV o equivalente, CON ESTRATO COMPLETO PARA SUELO RADIANTE,COMPUESTO DE:
Colector de impulsión con válvulas para accionamiento eléctrico incorporadas.
Colector de retorno con medidores de caudal de regulación integrada en cada circuito. Purgador automático , grifo de llenado y prueba.
Soportes para fijación en caja o pared, y adaptadores para tubo de Ø15 x 1,5 y Ø16x1,8/2.
Totalmente montado.
Incluye además una estación de tratamiento “ESTRATO” compuesta de separador de aire/gases, separador de sólidos en suspensión (lodos) y opcionalmente puede incorporar un capturador magnético para residuos férricos y un ánodo de sacrificio en magnesio. Temperatura max. de trabajo 90ºC
By-pass con válvula de presión diferencial para conexión sobre tapones de colector.(opcional)

| Código | Ud | Descripción | Rendimiento | Precio | Importe |
|---|---|---|---|---|---|
| O01OB170 | h. | Oficial 1ª fontanero calefactor | 0.04 | 18.5 | 0.74 |
| P3G3G | ud | 4 cir (material) | 1 | 119.88214420061 | 119.88 |
| %0050 | % | Medios auxiliares | 0.5 % | 120.62 | 0.60 |
| %PM01 | % | Pequeño material | 0.5 % | 121.22 | 0.61 |
|  |  | Total |  |  | 121.83 |

**SU101.434R** u DISTRIBUIDOR HKV 15-16 ESTRATO, 7 CIRCUITOS (18/11/2020)
1 u × 226.98 (233.97 con costes indirectos) = 233.97
DISTRIBUIDOR HKV o equivalente, CON ESTRATO COMPLETO PARA SUELO RADIANTE,COMPUESTO DE:
Colector de impulsión con válvulas para accionamiento eléctrico incorporadas.
Colector de retorno con medidores de caudal de regulación integrada en cada circuito. Purgador automático , grifo de llenado y prueba.
Soportes para fijación en caja o pared, y adaptadores para tubo de Ø15 x 1,5 y Ø16x1,8/2.
Totalmente montado.
Incluye además una estación de tratamiento “ESTRATO” compuesta de separador de aire/gases, separador de sólidos en suspensión (lodos) y opcionalmente puede incorporar un capturador magnético para residuos férricos y un ánodo de sacrificio en magnesio. Temperatura max. de trabajo 90ºC
By-pass con válvula de presión diferencial para conexión sobre tapones de colector.(opcional)

| Código | Ud | Descripción | Rendimiento | Precio | Importe |
|---|---|---|---|---|---|
| O01OB170 | h. | Oficial 1ª fontanero calefactor | 0.04 | 18.5 | 0.74 |
| P45H2345H | ud | 7 cir (material) | 1 | 223.99400633545 | 223.99 |
| %0050 | % | Medios auxiliares | 0.5 % | 224.73 | 1.12 |
| %PM01 | % | Pequeño material | 0.5 % | 225.85 | 1.13 |
|  |  | Total |  |  | 226.98 |

**SU101.428E** u DISTRIBUIDOR HKV 15-16 ESTRATO, 9 CIRCUITOS (18/11/2020)
2 u × 260.66 (268.69 con costes indirectos) = 537.38
DISTRIBUIDOR HKV o equivalente, CON ESTRATO COMPLETO PARA SUELO RADIANTE,COMPUESTO DE:
Colector de impulsi?n con v?lvulas para accionamiento el?ctrico incorporadas.
Colector de retorno con medidores de caudal de regulaci?n integrada en cada circuito. Purgador autom?tico , grifo de llenado y prueba.
Soportes para fijaci?n en caja o pared, y adaptadores para tubo de ?15 x 1,5 y ?16x1,8/2.
Totalmente montado.
Incluye adem?s una estaci?n de tratamiento ?ESTRATO? compuesta de separador de aire/gases, separador de s?lidos en suspensi?n (lodos) y opcionalmente puede incorporar un capturador magn?tico para residuos f?rricos y un ?nodo de sacrificio en magnesio. Temperatura max. de trabajo 90?C
By-pass con v?lvula de presi?n diferencial para conexi?n sobre tapones de colector.(opcional)

| Código | Ud | Descripción | Rendimiento | Precio | Importe |
|---|---|---|---|---|---|
| O01OB170 | h. | Oficial 1ª fontanero calefactor | 0.04 | 18.5 | 0.74 |
| P254GH234G | ud | 9 cir (material) | 1 | 257.33460266218 | 257.33 |
| %0050 | % | Medios auxiliares | 0.5 % | 258.07 | 1.29 |
| %PM01 | % | Pequeño material | 0.5 % | 259.36 | 1.30 |
|  |  | Total |  |  | 260.66 |

##### 1.7 RESTO MATERIALES (18/11/2020)
Importe: 63222.4

**SU100.012** u CODOS GUIA Ø15-16 (18/11/2020)
398 u × 0.97 (1 con costes indirectos) = 398.00
Curva de polipropileno reforzada con fibra de vidrio para la protecci?n de los tubos en la salida del mortero hacia el distribuidor.Se instalan 2 por circuito.

| Código | Ud | Descripción | Rendimiento | Precio | Importe |
|---|---|---|---|---|---|
| PDDEF3 |  | CODOS GUIA Ø15-16 (material) | 1 | 0.8000143089797 | 0.80 |
| O01OB170 | h. | Oficial 1ª fontanero calefactor | 0.008 | 18.5 | 0.15 |
| %0050 | % | Medios auxiliares | 0.5 % | 0.95 | 0.00 |
| %PM01 | % | Pequeño material | 0.5 % | 0.95 | 0.00 |
|  |  | Costes indirectos | 3.08 % | 0.95 | 0.03 |
|  |  | Total |  |  | 0.97 |

**SU100.100** m² HOJA DE PE (18/11/2020)
2965 m² × 0.97 (1 con costes indirectos) = 2965.00
Film de polietileno que se instala debajo del aislamiento como barrera anti-vapor en aquellas zonas que se encuentren en contacto con el terreno, o en las que existan problemas de condensaci?n (Rollos de 100 m?)

| Código | Ud | Descripción | Rendimiento | Precio | Importe |
|---|---|---|---|---|---|
| PEEFGD |  | HOJA DE PE (material) | 1 | 0.8000143089797 | 0.80 |
| O01OB170 | h. | Oficial 1ª fontanero calefactor | 0.008 | 18.5 | 0.15 |
| %0050 | % | Medios auxiliares | 0.5 % | 0.95 | 0.00 |
| %PM01 | % | Pequeño material | 0.5 % | 0.95 | 0.00 |
|  |  | Costes indirectos | 3.08 % | 0.95 | 0.03 |
|  |  | Total |  |  | 0.97 |

| Medición | Uds. | Parcial |
|---|---|---|
|  | 1555 | 1555.00 |
|  | 1410 | 1410.00 |
| Subtotal |  | 2965.00 |
| Total |  | 2965 |

**SU100.015** m TIRA PERIMETRAL (18/11/2020)
3550 m × 15.73 (16.21 con costes indirectos) = 57545.50
Banda de espuma de polietileno que se instala en forma de rodapi? en todos los paramentos verticales para absorber las dilataciones de los pavimentos y eliminar los puentes t?rmicos con los cerramientos. Incorpora un film de polietileno para evitar la filtraci?n de mortero entre el aislamiento perimetral y aislamiento del suelo.
Suministro en rollos de 50m de 15 cm de altura y 7mm de espesor.

| Código | Ud | Descripción | Rendimiento | Precio | Importe |
|---|---|---|---|---|---|
| PFF2D36 |  | TIRA PERIMETRAL (material) | 1 | 0.6000107317348 | 0.60 |
| O01OB170 | h. | Oficial 1ª fontanero calefactor | 0.809 | 18.5 | 14.97 |
| %0050 | % | Medios auxiliares | 0.5 % | 15.57 | 0.08 |
| %PM01 | % | Pequeño material | 0.5 % | 15.65 | 0.08 |
|  |  | Total |  |  | 15.73 |

**SU100.010** kg ADITIVO ESTROLITH H.2000 (18/11/2020)
450 kg × 4.19 (4.32 con costes indirectos) = 1944.00
Aditivo para mortero. Mejora la conductividad t?rmica y la resistencia mec?nica de los morteros.
Dosificaci?n: 0.33 l por cada 35 Kg de cemento.

| Código | Ud | Descripción | Rendimiento | Precio | Importe |
|---|---|---|---|---|---|
| PEFDS3 |  | ADITIVO ESTROLITH H.2000 (material) | 1 | 4.0000715448984 | 4.00 |
| O01OB170 | h. | Oficial 1ª fontanero calefactor | 0.008 | 18.5 | 0.15 |
| %0050 | % | Medios auxiliares | 0.5 % | 4.15 | 0.02 |
| %PM01 | % | Pequeño material | 0.5 % | 4.17 | 0.02 |
|  |  | Total |  |  | 4.19 |

**SU100.030** u GUÍA PARA JUNTAS DE DILATACIÓN (18/11/2020)
90 u × 3.99 (4.11 con costes indirectos) = 369.90
Gu?a auto-adhesiva par la colocaci?n de la tira perimetral como junta de dilataci?n en paso de puertas y juntas intermedias.
DATOS T?CNICOS:
Longitud: 1.000 mm.

| Código | Ud | Descripción | Rendimiento | Precio | Importe |
|---|---|---|---|---|---|
| PJJEF2 |  | GUÍA PARA JUNTAS DE DILATACIÓN (material) | 1 | 3.8000679676535 | 3.80 |
| O01OB170 | h. | Oficial 1ª fontanero calefactor | 0.008 | 18.5 | 0.15 |
| %0050 | % | Medios auxiliares | 0.5 % | 3.95 | 0.02 |
| %PM01 | % | Pequeño material | 0.5 % | 3.97 | 0.02 |
|  |  | Total |  |  | 3.99 |

#### 10.01.01.2 REGULACIÓN INDEPENDIENTE TERMOSTATO PROGRAMABLE (18/11/2020)
Importe: 18284.78

##### 8.2 CRONOTERMOSTATOS (18/11/2020)
Importe: 2813.48

**SU100.716** U TERMOSTATO ELECTRÓNICO DIGITAL (18/11/2020)
74 U × 36.88 (38.02 con costes indirectos) = 2813.48
Suministro e instalación de termostato electronico digital, totalmente instalado y conexionado, incluso parte proporcional de piezas necesarias para su correcta colocación.

| Código | Ud | Descripción | Rendimiento | Precio | Importe |
|---|---|---|---|---|---|
| 12354TGRG |  | TERMOSTATO ELECTRÓNICO DIGITAL (material) | 1 | 29.0305192371 | 29.03 |
| O01OB170 | h. | Oficial 1ª fontanero calefactor | 0.405 | 18.5 | 7.49 |
| %0050 | % | Medios auxiliares | 0.5 % | 36.52 | 0.18 |
| %PM01 | % | Pequeño material | 0.5 % | 36.70 | 0.18 |
|  |  | Total |  |  | 36.88 |

##### 8.3 PLACAS ELECTRÓNICAS (18/11/2020)
Importe: 7743.18

**SU102.009** Ud PLACA ELECTRONICA 8 ZONAS 230V (18/11/2020)
23 Ud × 326.6 (336.66 con costes indirectos) = 7743.18
Para interconexi?n entre accionamientos el?ctricos y termostatos. Leds indicadores de funcionamiento para cada uno de los circuitos, rel? con salida para caldera o bomba de calor, rel? de bomba de circulaci?n swits para temporizaci?n para rel?s de caldera y bomba para que no empiecen a funcionar hasta que las v?lvulas est?n abiertas y entrada para sonda de condensaci?n.

| Código | Ud | Descripción | Rendimiento | Precio | Importe |
|---|---|---|---|---|---|
| EHT4RH45 | ud | PLACA ELECTRONICA 8 ZONAS 230V (material) | 1 | 321.84575650253 | 321.85 |
| O01OB170 | h. | Oficial 1ª fontanero calefactor | 0.081 | 18.5 | 1.50 |
| %0050 | % | Medios auxiliares | 0.5 % | 323.35 | 1.62 |
| %PM01 | % | Pequeño material | 0.5 % | 324.97 | 1.62 |
|  |  | Total |  |  | 326.6 |

##### 8.4 ACCIONAMIENTOS ELECTRICOS (18/11/2020)
Importe: 4052.4

**SU100.535** u ACCIONAMIENTO ELECTRICO 24V -105 NM (18/11/2020)
132 u × 29.78 (30.7 con costes indirectos) = 4052.40
Accionamiento electr?nico para distribuidor.Accionamiento eléctrico para apertura y
cierre de los circuitos de las distintas
estancias (NC), con adaptador independiente
y seis puntos de anclaje.

| Código | Ud | Descripción | Rendimiento | Precio | Importe |
|---|---|---|---|---|---|
| HEW345 | u | ACCIONAMIENTO ELECTRICO 24V -105 Nm (material) | 1 | 27.980500456565 | 27.98 |
| O01OB170 | h. | Oficial 1ª fontanero calefactor | 0.081 | 18.5 | 1.50 |
| %0050 | % | Medios auxiliares | 0.5 % | 29.48 | 0.15 |
| %PM01 | % | Pequeño material | 0.5 % | 29.63 | 0.15 |
|  |  | Total |  |  | 29.78 |

##### 8.5 OTROS ELEMENTOS (18/11/2020)
Importe: 3675.72

**SU100.525** ud MODULO ON-OFF CALDERA Y BOMBA (18/11/2020)
2 ud × 24.87 (25.64 con costes indirectos) = 51.28
Caja con rel? de doble contacto para combinaci?n con v?lvulas de dos v?as, con micro-interruptor o placa electr?nica. Salida para bomba y contacto libre de tensi?n a puente de termostato de caldera

| Código | Ud | Descripción | Rendimiento | Precio | Importe |
|---|---|---|---|---|---|
| PFFEF | ud | MODULO ON-OFF CALDERA Y BOMBA (material) | 1 | 23.130413708375 | 23.13 |
| O01OB170 | h. | Oficial 1ª fontanero calefactor | 0.081 | 18.5 | 1.50 |
| %0050 | % | Medios auxiliares | 0.5 % | 24.63 | 0.12 |
| %PM01 | % | Pequeño material | 0.5 % | 24.75 | 0.12 |
|  |  | Total |  |  | 24.87 |

**SU100.525WEF** ud SONDA DE AMBIENTE PARA EL CONTROL DE (18/11/2020)
74 ud × 17.85 (18.4 con costes indirectos) = 1361.60
Sonda de ambiente para el control de
temperatura en cada una de las estancias.
Conexión mediante 2 hilos a la placa
electrónica.
Montaje sobre caja de mecanismos
Dimensiones 80x80x16 mm

| Código | Ud | Descripción | Rendimiento | Precio | Importe |
|---|---|---|---|---|---|
| O01OB170 | h. | Oficial 1ª fontanero calefactor | 0.081 | 18.5 | 1.50 |
| P234G314G | ud | Sonda de ambiente para el control de (material) | 1 | 16.170289220252 | 16.17 |
| %0050 | % | Medios auxiliares | 0.5 % | 17.67 | 0.09 |
| %PM01 | % | Pequeño material | 0.5 % | 17.76 | 0.09 |
|  |  | Total |  |  | 17.85 |

**WERFWEQRFQW** ud PANTALLA CONTROL WIFI PLUS C/R (18/11/2020)
6 ud × 365.87 (377.14 con costes indirectos) = 2262.84
Pantalla táctil para la programación de
temperaturas y horarios de los distintos
termostatos o sondas de ambiente.
Desde esta pantalla se pueden controlar
hasta 4 placas electrónicas con 8 sondas por
placa.
Conexión WIFI para la comunicación con el
router de la vivienda, lo que permite el
control desde un pc o smartphone.
Alimentación 230V.
Montaje sobre caja de mecanismos.
Dimensiones 127x90x20 mm

| Código | Ud | Descripción | Rendimiento | Precio | Importe |
|---|---|---|---|---|---|
| O01OB170 | h. | Oficial 1ª fontanero calefactor | 0.081 | 18.5 | 1.50 |
| PWQ43G3G | ud | pantalla (material) | 1 | 360.7364520978 | 360.74 |
| %0050 | % | Medios auxiliares | 0.5 % | 362.24 | 1.81 |
| %PM01 | % | Pequeño material | 0.5 % | 364.05 | 1.82 |
|  |  | Total |  |  | 365.87 |

## 19 INSTALACIONES ESPECIALES (25/07/2006)
Importe: 428553.7
Con objeto de alcanzar 2 Puntos en el Requisito ENE 6 del esquema Nueva Construcción del certificado medioambiental BREEAM ES, todos los ascensores del proeycto contarán con las tres características energético eficientes que mayor ahorro de energía supongan de entre las siguientes:
- modo de espera
- control de velocidad, frecuencia y voltaje cariable
- unidad de regeneración
- iluminación energético eficiente
Y, además han obtenido el certificado de categoría de eficiencia según VDI 4707.
Relación comercial: ADMON: Conselleria, 424396.45, Alicante, 425525.66, Andalucía, 426155.88, Aragón, 427052.72, Asturias, 428693.2, Baleares, 425436.01, Canarias, 424842.11, Cantabria, 425694.57, Castellón, 425980.59, Castilla - La Manc, 424632.08, Castilla y León, 425720.96, Cataluña, 427832.39, Comunitat Valencia, 425843.56, Extremadura, 424615.95, Galicia, 425592.99, Madrid (Comunidad, 428511.89, Murcia (Región), 425515.61, Navarra (Comunidad, 427853.11, País Vasco, 429425.67, Rioja, La, 426826.8, Valencia, 425999.78

### 20.01 ASCENSORES (25/07/2006)
Importe: 142058.27
Relación comercial: ADMON: Conselleria, 139500.08, Alicante, 139550.43, Andalucía, 139540.55, Aragón, 139554.97, Asturias, 139580.98, Baleares, 139528.29, Canarias, 139519.3, Cantabria, 139532.92, Castellón, 139517.85, Castilla - La Manc, 139515.43, Castilla y León, 139533.45, Cataluña, 139567.33, Comunitat Valencia, 139535, Extremadura, 139515.05, Galicia, 139531.01, Madrid (Comunidad, 139578.38, Murcia (Región), 139530.09, Navarra (Comunidad, 139567.84, País Vasco, 139592.7, Rioja, La, 139551.22, Valencia, 139526.51

**E25AAC010n** ud ASCENSOR ELÉCTRICO 3 PARADAS 8 PERSONAS 630 KG S/CUARTO MÁQUINAS (25/07/2006)
1 ud × 16048.16 (16542.44 con costes indirectos) = 16542.44
Suministro e instalación completa de ascensor eléctrico sin cuarto de máquinas, modelo 03G_5010 de Orona o equivalente, de 8 personas (630 kg de carga nominal) con velocidad a 1 m/s, 10000 mm de recorrido, 3 paradas, 3 accesos, 1 Embarque y maniobra Selectiva en Bajada Simplex. Grupo tractor para tracción por adherencia, máquina sin reductor, de imanes permanentes, con variador de frecuencia y control de lazo cerrado. Cabina ORONA de Gama Público Pack Selection PS17, de dimensiones 1100x1400x2200mm, con pared de fondo en recubrimiento inoxidable, espejo 3/4 estrecho, blanco, pasamanos inoxidable, pared lateral con botonera recubrimiento inoxidable y pared lateral sin botonera recubrimiento inoxidable, pasamanos inoxidable , suelo de mismo material que el solado de planta, botonera en Acero Inoxidable, UP_67, embocaduras y frentes en Acero Inox.(Base) y zócalos en aluminio. En cabina, panel de mandos con pulsadores ORONA 3G Series circular con Braille que son resistentes al agua (IPX3, según EN 60529) y superan íntegramente los ensayos de impacto y fuego definidos en la norma EN81_71 de Ascensores Resistentes al vandalismo (categoría 1). Señalización de cabina con indicador de posición TFT , flechas direccionales , indicador luminoso y acústico de sobrecarga y sistema de comunicación bidireccional de atención 24 horas vía red telefónica. Puerta de cabina Telescópica 2 Hojas en Acero Inox.(Base) de 900 mm x 2000 mm Cortina fotoeléctrica . En piso, señalización en Todos los pisos, con flechas direccionales en resto de plantas, con botonera en pared y pulsadores ORONA 3G Series circular que son resistentes al agua (IPX3, según EN 60529) y superan íntegramente los ensayos de impacto y fuego definidos en la norma EN81_71 de Ascensores Resistentes al vandalismo (categoría 1). 3 puertas de piso Telescópica en Acero Inox.(Base) de 900 mm x 2000 mm resitencia al fuego EN81_58 EN81/58 (E120). Para cumplimiento de BREEAM el ascensor deberá disponer de iluminación de cabina energético eficiente (>60 lúmenes/vatio o luminarias que consuman menos de 5 W), modo de espera stand-by, con apagado de luz en cabina, iluminación por LEDs. Hueco unitario: 1.65 m de ancho por 1.75 m de fondo. Puertas de piso montadas sobre el canto del forjado. Foso de 1.0 m.
Se incluye en la unidad:
-colocación de ganchos de montaje en la losa superior del casetón, según planos de montaje e indicaciones del fabricante
-colocación de soportes, refuerzos y placas en losa inferior de foso, según planos de montaje e indicaciones del fabricante
-suministro y colocación de estructura metálica auxiliar para anclaje de guías y contrapesos colocados en hueco según indicaciones de fabricante, así como elementos antivibratorios en anclajes.
-colocación de cargadero en cada planta para formación de hueco mediante angular L100.8 suspendido del forjado mediante tirantes de pletinas 80.5 cada 100 cm anclados al forjado mediante tacos químicos, incluso 2 manos de pintura de minio de plomo y pintura de esmalte (dos manos), nivelación, colocación, cortes, soldaduras, y elementos de fijación y anclaje, totalmente terminado y montado con p.p. de medios auxiliares.
-regularización de hueco en cada planta entre la cara superior de pisadera de planta y dintel de puerta en planta inferior, mediante mortero de resinas epoxi sin retracción y estructura auxiliar.
- Pulsador con tapa de vidrio para uso exclusivo de bomberos en ascensor de emergencia.
-Todos los componentes mecánicos y eléctricos necesarios, incluso cuadro eléctrico, para el correcto funcionamiento del ascensor. Línea y cableado de teléfono para el correcto funcionamiento del ascensor.
- Rotulación de jamba de ascensor según normativa de accesibilidad.
-Preparación de toda la documentación de obra y legalización de la instalación del ascensor según pliego de condiciones generales e instrucciones de la Dirección Facultativa comprendiendo planos de detalle y de montaje en soporte informático (AutoCAD) según indicaciones de la Dirección Facultativa; planos finales de obra de la instalación realmente ejecutada (3 copias aprobadas por la Dirección Facultativa), especificaciones técnicas, estado de mediciones finales y presupuesto final actualizado según lo realmente ejecutado (3 copias aprobadas por la Dirección Facultativa); documentación final de obra incluyendo pruebas realizadas, instrucciones de operación y mantenimiento, relación de suministradores, etc. (3 copias aprobadas por la Dirección Facultativa).
-Contrato de mantenimiento de la instalación eléctrica hasta la constitución de la comunidad de propietarios.
Totalmente instalado con pruebas, ajustes y puesta en marcha según R.D. 1314/97.
Con objeto de alcanzar 2 Puntos en el Requisito ENE 6 del esquema Nueva Construcción del certificado medioambiental BREEAM ES, todos los ascensores del proeycto contarán con las tres características energético eficientes que mayor ahorro de energía supongan de entre las siguientes:
- modo de espera
- control de velocidad, frecuencia y voltaje cariable
- unidad de regeneración
- iluminación energético eficiente
Y, además han obtenido el certificado de categoría de eficiencia según VDI 4707.

| Código | Ud | Descripción | Rendimiento | Precio | Importe |
|---|---|---|---|---|---|
| O01OA030 | h. | Oficial primera | 3.162 | 18.5 | 58.50 |
| O01OA060 | h | Peón especializado | 3.162 | 15.5 | 49.01 |
| O01OB130 | h | Oficial 1ª cerrajero | 10.266 | 18.5 | 189.92 |
| O01OB140 | h | Ayudante cerrajero | 10.266 | 16 | 164.26 |
| P24AAC010 | ud | Ascensor standar 3 par.8pers. 630 kg s/cuarto maquinas (material) | 1 | 14546.430176064 | 14546.43 |
| PITA11 | ud | Estructura, uds complem.montaje y puesta en marcha (material) | 1 | 394.66705897741 | 394.67 |
| PEAP10a | kg | Perfil est S275JR valor medio (material) | 37 | 0.6400114471838 | 23.68 |
| %0300 | % | Medios auxiliares | 3 % | 15426.47 | 462.79 |
| %PM020 | % | Pequeño material | 1 % | 15889.26 | 158.89 |
|  |  | Total |  |  | 16048.16 |

Relación comercial: ADMON: Conselleria, 15588.88, Alicante, 15601.73, Andalucía, 15599.21, Aragón, 15602.9, Asturias, 15609.54, Baleares, 15596.08, Canarias, 15593.79, Cantabria, 15597.26, Castellón, 15593.41, Castilla - La Manc, 15592.8, Castilla y León, 15597.4, Cataluña, 15606.05, Comunitat Valencia, 15597.8, Extremadura, 15592.71, Galicia, 15596.78, Madrid (Comunidad, 15608.87, Murcia (Región), 15596.55, Navarra (Comunidad, 15606.18, País Vasco, 15612.53, Rioja, La, 15601.94, Valencia, 15595.63

| Medición | Uds. | Parcial |
|---|---|---|
| Conservatorio | 1 | 1.00 |
| Total |  | 1 |

**E25AAC010nn** ud ASCENSOR ELÉCTRICO 2 PARADAS 8 PERSONAS 630 KG S/CUARTO MÁQUINAS (25/07/2006)
1 ud × 15678.28 (16161.17 con costes indirectos) = 16161.17
Suministro e instalación completa de ascensor eléctrico sin cuarto de máquinas, modelo 03G_5010 de Orona o equivalente, de 8 personas (630 kg de carga nominal) con velocidad a 1 m/s, 10000 mm de recorrido, 2 paradas, 2 accesos, 1 Embarque y maniobra Selectiva en Bajada Simplex. Grupo tractor para tracción por adherencia, máquina sin reductor, de imanes permanentes, con variador de frecuencia y control de lazo cerrado. Cabina ORONA de Gama Público Pack Selection PS17, de dimensiones 1100x1400x2200mm, con pared de fondo en recubrimiento inoxidable, espejo 3/4 estrecho, blanco, pasamanos inoxidable, pared lateral con botonera recubrimiento inoxidable y pared lateral sin botonera recubrimiento inoxidable, pasamanos inoxidable , suelo de mismo material que el solado de planta, botonera en Acero Inoxidable, UP_67, embocaduras y frentes en Acero Inox.(Base) y zócalos en aluminio. En cabina, panel de mandos con pulsadores ORONA 3G Series circular con Braille que son resistentes al agua (IPX3, según EN 60529) y superan íntegramente los ensayos de impacto y fuego definidos en la norma EN81_71 de Ascensores Resistentes al vandalismo (categoría 1). Señalización de cabina con indicador de posición TFT , flechas direccionales , indicador luminoso y acústico de sobrecarga y sistema de comunicación bidireccional de atención 24 horas vía red telefónica. Puerta de cabina Telescópica 2 Hojas en Acero Inox.(Base) de 900 mm x 2000 mm Cortina fotoeléctrica . En piso, señalización en Todos los pisos, con flechas direccionales en resto de plantas, con botonera en pared y pulsadores ORONA 3G Series circular que son resistentes al agua (IPX3, según EN 60529) y superan íntegramente los ensayos de impacto y fuego definidos en la norma EN81_71 de Ascensores Resistentes al vandalismo (categoría 1). 3 puertas de piso Telescópica en Acero Inox.(Base) de 900 mm x 2000 mm resitencia al fuego EN81_58 EN81/58 (E120). Para cumplimiento de BREEAM el ascensor deberá disponer de iluminación de cabina energético eficiente (>60 lúmenes/vatio o luminarias que consuman menos de 5 W), modo de espera stand-by, con apagado de luz en cabina, iluminación por LEDs. Hueco unitario: 1.65 m de ancho por 1.75 m de fondo. Puertas de piso montadas sobre el canto del forjado. Foso de 1.0 m.
Se incluye en la unidad:
-colocación de ganchos de montaje en la losa superior del casetón, según planos de montaje e indicaciones del fabricante
-colocación de soportes, refuerzos y placas en losa inferior de foso, según planos de montaje e indicaciones del fabricante
-suministro y colocación de estructura metálica auxiliar para anclaje de guías y contrapesos colocados en hueco según indicaciones de fabricante, así como elementos antivibratorios en anclajes.
-colocación de cargadero en cada planta para formación de hueco mediante angular L100.8 suspendido del forjado mediante tirantes de pletinas 80.5 cada 100 cm anclados al forjado mediante tacos químicos, incluso 2 manos de pintura de minio de plomo y pintura de esmalte (dos manos), nivelación, colocación, cortes, soldaduras, y elementos de fijación y anclaje, totalmente terminado y montado con p.p. de medios auxiliares.
-regularización de hueco en cada planta entre la cara superior de pisadera de planta y dintel de puerta en planta inferior, mediante mortero de resinas epoxi sin retracción y estructura auxiliar.
- Pulsador con tapa de vidrio para uso exclusivo de bomberos en ascensor de emergencia.
-Todos los componentes mecánicos y eléctricos necesarios, incluso cuadro eléctrico, para el correcto funcionamiento del ascensor. Línea y cableado de teléfono para el correcto funcionamiento del ascensor.
- Rotulación de jamba de ascensor según normativa de accesibilidad.
-Preparación de toda la documentación de obra y legalización de la instalación del ascensor según pliego de condiciones generales e instrucciones de la Dirección Facultativa comprendiendo planos de detalle y de montaje en soporte informático (AutoCAD) según indicaciones de la Dirección Facultativa; planos finales de obra de la instalación realmente ejecutada (3 copias aprobadas por la Dirección Facultativa), especificaciones técnicas, estado de mediciones finales y presupuesto final actualizado según lo realmente ejecutado (3 copias aprobadas por la Dirección Facultativa); documentación final de obra incluyendo pruebas realizadas, instrucciones de operación y mantenimiento, relación de suministradores, etc. (3 copias aprobadas por la Dirección Facultativa).
-Contrato de mantenimiento de la instalación eléctrica hasta la constitución de la comunidad de propietarios.
Totalmente instalado con pruebas, ajustes y puesta en marcha según R.D. 1314/97.
Con objeto de alcanzar 2 Puntos en el Requisito ENE 6 del esquema Nueva Construcción del certificado medioambiental BREEAM ES, todos los ascensores del proeycto contarán con las tres características energético eficientes que mayor ahorro de energía supongan de entre las siguientes:
- modo de espera
- control de velocidad, frecuencia y voltaje cariable
- unidad de regeneración
- iluminación energético eficiente
Y, además han obtenido el certificado de categoría de eficiencia según VDI 4707.

| Código | Ud | Descripción | Rendimiento | Precio | Importe |
|---|---|---|---|---|---|
| O01OA030 | h. | Oficial primera | 3.162 | 18.5 | 58.50 |
| O01OA060 | h | Peón especializado | 3.162 | 15.5 | 49.01 |
| O01OB130 | h | Oficial 1ª cerrajero | 10.266 | 18.5 | 189.92 |
| O01OB140 | h | Ayudante cerrajero | 10.266 | 16 | 164.26 |
| P24AAC010n | ud | Ascensor estándar 2 par.8pers. 630 kg s/cuarto maquinas (material) | 1 | 14190.883816796 | 14190.88 |
| PITA11 | ud | Estructura, uds complem.montaje y puesta en marcha | 1 | 394.66705897741 | 394.67 |
| PEAP10a | kg | Perfil est S275JR valor medio | 37 | 0.6400114471838 | 23.68 |
| %0300 | % | Medios auxiliares | 3 % | 15070.92 | 452.13 |
| %PM020 | % | Pequeño material | 1 % | 15523.05 | 155.23 |
|  |  | Total |  |  | 15678.28 |

Relación comercial: ADMON: Conselleria, 15229.67, Alicante, 15242.52, Andalucía, 15240, Aragón, 15243.68, Asturias, 15250.33, Baleares, 15236.87, Canarias, 15234.58, Cantabria, 15238.05, Castellón, 15234.2, Castilla - La Manc, 15233.59, Castilla y León, 15238.19, Cataluña, 15246.83, Comunitat Valencia, 15238.58, Extremadura, 15233.5, Galicia, 15237.56, Madrid (Comunidad, 15249.66, Murcia (Región), 15237.34, Navarra (Comunidad, 15246.96, País Vasco, 15253.32, Rioja, La, 15242.72, Valencia, 15236.41

| Medición | Uds. | Parcial |
|---|---|---|
| Auditorio | 1 | 1.00 |
| Total |  | 1 |

**E25AAC100n** ud ASCENSOR ELÉCTRICO 4 PARADAS 33 PERSONAS 2500 KG S/CUARTO MÁQUINAS (25/07/2006)
1 ud × 52187.13 (53794.49 con costes indirectos) = 53794.49
Suministro e instalación completa de ascensor eléctrico sin cuarto de máquinas, modelo 03G_5018 de Orona o equivalente, de 33 personas (2500 kg de carga nominal) con velocidad a 1 m/s, 10000 mm de recorrido, 4 paradas, 4 accesos, 2 Embarques a 180º y maniobra Selectiva en Bajada Simplex. Grupo tractor para tracción por adherencia, máquina sin reductor, de imanes permanentes, con variador de frecuencia y control de lazo cerrado. Cabina ORONA de Gama Público Plus , de dimensiones 1780x2800x2400mm, con pared de fondo en recubrimiento inoxidable, espejo 3/4 estrecho, blanco, pasamanos inoxidable, pared lateral con botonera recubrimiento inoxidable y pared lateral sin botonera recubrimiento inoxidable, pasamanos inoxidable , suelo de mismo material que el solado de planta, botonera en Acero Inoxidable, UP_37, embocaduras y frentes en Acero Inox.(Base) y zócalos en aluminio. En cabina, panel de mandos con pulsadores ORONA 3G Series circular con Braille que son resistentes al agua (IPX3, según EN 60529) y superan íntegramente los ensayos de impacto y fuego definidos en la norma EN81_71 de Ascensores Resistentes al vandalismo (categoría 1). Señalización de cabina con indicador de posición TFT , flechas direccionales , indicador luminoso y acústico de sobrecarga y sistema de comunicación bidireccional de atención 24 horas vía red telefónica. Puerta de cabina 2 Hojas telecópicas en Acero Inox.(Base) de 1300 mm x 2200 mm Cortina fotoeléctrica . En piso, señalización en Todos los pisos, con flechas direccionales en resto de plantas, con botonera en pared y pulsadores ORONA 3G Series circular que son resistentes al agua (IPX3, según EN 60529) y superan íntegramente los ensayos de impacto y fuego definidos en la norma EN81_71 de Ascensores Resistentes al vandalismo (categoría 1). 4 puertas de piso telescópicas en Acero Inox.(Base) de 1300 mm x 2200 mm resitencia al fuego EN81_58 EN81/58 (E120). Para cumplimiento de BREEAM el ascensor deberá disponer de iluminación de cabina energético eficiente (>60 lúmenes/vatio o luminarias que consuman menos de 5 W), modo de espera stand-by, con apagado de luz en cabina, iluminación por LEDs. Hueco unitario: 2.580 m de ancho por 3.360 m de fondo. Puertas de piso montadas sobre el canto del forjado. Foso de 1.465 m.
Se incluye en la unidad:
-colocación de ganchos de montaje en la losa superior del casetón, según planos de montaje e indicaciones del fabricante
-colocación de soportes, refuerzos y placas en losa inferior de foso, según planos de montaje e indicaciones del fabricante
-suministro y colocación de estructura metálica auxiliar para anclaje de guías y contrapesos colocados en hueco según indicaciones de fabricante, así como elementos antivibratorios en anclajes.
-colocación de cargadero en cada planta para formación de hueco mediante angular L100.8 suspendido del forjado mediante tirantes de pletinas 80.5 cada 100 cm anclados al forjado mediante tacos químicos, incluso 2 manos de pintura de minio de plomo y pintura de esmalte (dos manos), nivelación, colocación, cortes, soldaduras, y elementos de fijación y anclaje, totalmente terminado y montado con p.p. de medios auxiliares.
-regularización de hueco en cada planta entre la cara superior de pisadera de planta y dintel de puerta en planta inferior, mediante mortero de resinas epoxi sin retracción y estructura auxiliar.
- Pulsador con tapa de vidrio para uso exclusivo de bomberos en ascensor de emergencia.
-Todos los componentes mecánicos y eléctricos necesarios, incluso cuadro eléctrico, para el correcto funcionamiento del ascensor. Línea y cableado de teléfono para el correcto funcionamiento del ascensor.
- Rotulación de jamba de ascensor según normativa de accesibilidad.
-Preparación de toda la documentación de obra y legalización de la instalación del ascensor según pliego de condiciones generales e instrucciones de la Dirección Facultativa comprendiendo planos de detalle y de montaje en soporte informático (AutoCAD) según indicaciones de la Dirección Facultativa; planos finales de obra de la instalación realmente ejecutada (3 copias aprobadas por la Dirección Facultativa), especificaciones técnicas, estado de mediciones finales y presupuesto final actualizado según lo realmente ejecutado (3 copias aprobadas por la Dirección Facultativa); documentación final de obra incluyendo pruebas realizadas, instrucciones de operación y mantenimiento, relación de suministradores, etc. (3 copias aprobadas por la Dirección Facultativa).
-Contrato de mantenimiento de la instalación eléctrica hasta la constitución de la comunidad de propietarios.
Totalmente instalado con pruebas, ajustes y puesta en marcha según R.D. 1314/97.
Con objeto de alcanzar 2 Puntos en el Requisito ENE 6 del esquema Nueva Construcción del certificado medioambiental BREEAM ES, todos los ascensores del proeycto contarán con las tres características energético eficientes que mayor ahorro de energía supongan de entre las siguientes:
- modo de espera
- control de velocidad, frecuencia y voltaje cariable
- unidad de regeneración
- iluminación energético eficiente
Y, además han obtenido el certificado de categoría de eficiencia según VDI 4707.

| Código | Ud | Descripción | Rendimiento | Precio | Importe |
|---|---|---|---|---|---|
| O01OA030 | h. | Oficial primera | 2.846 | 18.5 | 52.651 |
| O01OA060 | h | Peón especializado | 2.846 | 15.5 | 44.113 |
| O01OB130 | h | Oficial 1ª cerrajero | 9.24 | 18.5 | 170.940 |
| O01OB140 | h | Ayudante cerrajero | 9.24 | 16 | 147.840 |
| P24AE030n | ud | Ascensor a medida 4 par.33pers. 2500 kg s/cuarto maquinas (material) | 1 | 49331.572339802 | 49331.572 |
| PITA11 | ud | Estructura, uds complem.montaje y puesta en marcha | 1 | 394.66705897741 | 394.667 |
| PEAP10a | kg | Perfil est S275JR valor medio | 37 | 0.6400114471838 | 23.680 |
| %0300 | % | Medios auxiliares | 3 % | 50165.463 | 1504.964 |
| %PM020 | % | Pequeño material | 1 % | 51670.427 | 516.704 |
|  |  | Total |  |  | 52187.13 |

Relación comercial: ADMON: Conselleria, 52164.86, Alicante, 52176.44, Andalucía, 52174.16, Aragón, 52177.47, Asturias, 52183.45, Baleares, 52171.34, Canarias, 52169.27, Cantabria, 52172.41, Castellón, 52168.95, Castilla - La Manc, 52168.39, Castilla y León, 52172.53, Cataluña, 52180.32, Comunitat Valencia, 52172.89, Extremadura, 52168.29, Galicia, 52171.97, Madrid (Comunidad, 52182.85, Murcia (Región), 52171.75, Navarra (Comunidad, 52180.43, País Vasco, 52186.14, Rioja, La, 52176.61, Valencia, 52170.94

| Medición | Uds. | Parcial |
|---|---|---|
| Conservatorio | 1 | 1.00 |
| Total |  | 1 |

**E25AAC100nn** ud ASCENSOR ELÉCTRICO 3 PARADAS 33 PERSONAS 2500 KG C/CUARTO MÁQUINAS (25/07/2006)
1 ud × 53900.05 (55560.17 con costes indirectos) = 55560.17
Suministro e instalación completa de ascensor eléctrico con cuarto de máquinas arriba de accionamiento directo, modelo 03G_5028 de Orona o equivalente, de 33 personas (2500 kg de carga nominal) con velocidad a 1 m/s con variador de frecuencia, 6000 mm de recorrido, 3 paradas,3 accesos, 2 Embarques a 180º y maniobra Selectiva en Bajada Simplex. Grupo tractor para tracción por adherencia, máquina sin reductor, de imanes permanentes, con variador de frecuencia y control de lazo cerrado. Cabina ORONA de Gama Público Plus , de dimensiones 1780x2800x2400mm, con pared de fondo en recubrimiento inoxidable, espejo 3/4 estrecho, blanco, pasamanos inoxidable, pared lateral con botonera recubrimiento inoxidable y pared lateral sin botonera recubrimiento inoxidable, pasamanos inoxidable , suelo de mismo material que el solado de planta, botonera en Acero Inoxidable, UP_37, embocaduras y frentes en Acero Inox.(Base) y zócalos en aluminio. En cabina, panel de mandos con pulsadores ORONA 3G Series circular con Braille que son resistentes al agua (IPX3, según EN 60529) y superan íntegramente los ensayos de impacto y fuego definidos en la norma EN81_71 de Ascensores Resistentes al vandalismo (categoría 1). Señalización de cabina con indicador de posición TFT , flechas direccionales , indicador luminoso y acústico de sobrecarga y sistema de comunicación bidireccional de atención 24 horas vía red telefónica. Puerta de cabina 4 Hojas en Acero Inox.(Base) de 1700 mm x 2200 mm Cortina fotoeléctrica . En piso, señalización en Todos los pisos, con flechas direccionales en resto de plantas, con botonera en pared y pulsadores ORONA 3G Series circular que son resistentes al agua (IPX3, según EN 60529) y superan íntegramente los ensayos de impacto y fuego definidos en la norma EN81_71 de Ascensores Resistentes al vandalismo (categoría 1). 3 puertas de piso centrales en Acero Inox.(Base) de 1700 mm x 2200 mm resitencia al fuego EN81_58 EN81/58 (E120). Para cumplimiento de BREEAM el ascensor deberá disponer de iluminación de cabina energético eficiente (>60 lúmenes/vatio o luminarias que consuman menos de 5 W), modo de espera stand-by, con apagado de luz en cabina, iluminación por LEDs. Hueco unitario: 2.580 m de ancho por 3.360 m de fondo. Puertas de piso montadas sobre el canto del forjado. Foso de 1.465 m.
Se incluye en la unidad:
-colocación de ganchos de montaje en la losa superior del casetón, según planos de montaje e indicaciones del fabricante
-colocación de soportes, refuerzos y placas en losa inferior de foso, según planos de montaje e indicaciones del fabricante
-suministro y colocación de estructura metálica auxiliar para anclaje de guías y contrapesos colocados en hueco según indicaciones de fabricante, así como elementos antivibratorios en anclajes.
-colocación de cargadero en cada planta para formación de hueco mediante angular L100.8 suspendido del forjado mediante tirantes de pletinas 80.5 cada 100 cm anclados al forjado mediante tacos químicos, incluso 2 manos de pintura de minio de plomo y pintura de esmalte (dos manos), nivelación, colocación, cortes, soldaduras, y elementos de fijación y anclaje, totalmente terminado y montado con p.p. de medios auxiliares.
-regularización de hueco en cada planta entre la cara superior de pisadera de planta y dintel de puerta en planta inferior, mediante mortero de resinas epoxi sin retracción y estructura auxiliar.
- Pulsador con tapa de vidrio para uso exclusivo de bomberos en ascensor de emergencia.
-Todos los componentes mecánicos y eléctricos necesarios, incluso cuadro eléctrico, para el correcto funcionamiento del ascensor. Línea y cableado de teléfono para el correcto funcionamiento del ascensor.
- Rotulación de jamba de ascensor según normativa de accesibilidad.
-Preparación de toda la documentación de obra y legalización de la instalación del ascensor según pliego de condiciones generales e instrucciones de la Dirección Facultativa comprendiendo planos de detalle y de montaje en soporte informático (AutoCAD) según indicaciones de la Dirección Facultativa; planos finales de obra de la instalación realmente ejecutada (3 copias aprobadas por la Dirección Facultativa), especificaciones técnicas, estado de mediciones finales y presupuesto final actualizado según lo realmente ejecutado (3 copias aprobadas por la Dirección Facultativa); documentación final de obra incluyendo pruebas realizadas, instrucciones de operación y mantenimiento, relación de suministradores, etc. (3 copias aprobadas por la Dirección Facultativa).
-Contrato de mantenimiento de la instalación eléctrica hasta la constitución de la comunidad de propietarios.
Totalmente instalado con pruebas, ajustes y puesta en marcha según R.D. 1314/97.
Con objeto de alcanzar 2 Puntos en el Requisito ENE 6 del esquema Nueva Construcción del certificado medioambiental BREEAM ES, todos los ascensores del proeycto contarán con las tres características energético eficientes que mayor ahorro de energía supongan de entre las siguientes:
- modo de espera
- control de velocidad, frecuencia y voltaje cariable
- unidad de regeneración
- iluminación energético eficiente
Y, además han obtenido el certificado de categoría de eficiencia según VDI 4707.

| Código | Ud | Descripción | Rendimiento | Precio | Importe |
|---|---|---|---|---|---|
| O01OA030 | h. | Oficial primera | 2.846 | 18.5 | 52.65 |
| O01OA060 | h | Peón especializado | 2.846 | 15.5 | 44.11 |
| O01OB130 | h | Oficial 1ª cerrajero | 9.24 | 18.5 | 170.94 |
| O01OB140 | h | Ayudante cerrajero | 9.24 | 16 | 147.84 |
| P24AE030nn | ud | Ascensor a medida 3 par.33pers. 2500 kg c/cuarto maquinas (material) | 1 | 50978.141790186 | 50978.14 |
| PITA11 | ud | Estructura, uds complem.montaje y puesta en marcha | 1 | 394.66705897741 | 394.67 |
| PEAP10a | kg | Perfil est S275JR valor medio | 37 | 0.6400114471838 | 23.68 |
| %0300 | % | Medios auxiliares | 3 % | 51812.03 | 1554.36 |
| %PM020 | % | Pequeño material | 1 % | 53366.39 | 533.66 |
|  |  | Total |  |  | 53900.05 |

Relación comercial: ADMON: Conselleria, 52348.45, Alicante, 52360.02, Andalucía, 52357.75, Aragón, 52361.05, Asturias, 52367.03, Baleares, 52354.93, Canarias, 52352.86, Cantabria, 52356, Castellón, 52352.54, Castilla - La Manc, 52351.97, Castilla y León, 52356.11, Cataluña, 52363.9, Comunitat Valencia, 52356.46, Extremadura, 52351.88, Galicia, 52355.55, Madrid (Comunidad, 52366.44, Murcia (Región), 52355.34, Navarra (Comunidad, 52364.02, País Vasco, 52369.72, Rioja, La, 52360.2, Valencia, 52354.52

| Medición | Uds. | Parcial |
|---|---|---|
| Auditorio | 1 | 1.00 |
| Total |  | 1 |

### E19I SISTEMA DE CABLEADO ESTRUCTURADO (SCE) (25/07/2006)
Importe: 61667.51
Claves: cable, equipo, ejecución, fijación, prevenir, mecánico, contacto, derivación, cerrajería, puerta, círculo, liso, rígido, directo, indicador, deslizador, montaje, interior, toma, lateral, inferior, servicio, ayuda, galvanizar, captación, canalización, mortero, natural, paramento, arqueta, distintivo, fachada, magnético, hormigón, local, aparato, cuerda, valoración, pared, protección, tubo, acceso, conducción, aislar, medio, empotrable, evaluación, aplicación, marco, cerco, agua, eléctrico, proyección, ventilación, cierre, paso, corrugado, frente, reparto, base, revestimiento, medianero, vídeo, superficie, garantía, punto, alumbrado, desarrollar, penetración, tornillo, estructura, vivienda, red, muro, dimensión, tapa, placa, conductor, alimentar, equipotencial, completar, plástico, alambre, línea, edificación, aislante, tierra, cableado, guía, sección, registro, teléfono, corrosión, medición, acero, enlucido, terminación, seguridad, horizontal, regla, desagüe, recepción, apoyo, distribución, máximo, albañil, control, cuadro, pasamuro, televisión, documentación, prueba, componente, vertical, accesorio, hueco, conexión, humedad, especial, grapa, canal, ensayo, manguito, oxígeno, colocación, cubierta, escalera, armario, forzado, codo, producción, madero, técnica, empalme, suministro, yeso, fundición, diámetro, empotramiento, caja, adaptar, PVC, tender, metal, potencial, unión, aceptar, construcción, material, galvánico, calidad, entrada, enlace, mecanismo, límite, pantalla

**W54HW45H54H** u TOMA RJ45 C6 UTP (25/07/2006)
32 u × 11.99 (12.36 con costes indirectos) = 395.52
Suministro e instalacion de Toma simple RJ45 categoría 6 UTP (sin incluir cableado), realizada con canalización de tubo PVC corrugado de M 20/gp5, empotrada, montada e instalada.

| Código | Ud | Descripción | Rendimiento | Precio | Importe |
|---|---|---|---|---|---|
| O01OB222 | h. | Oficial 1ª Instalador telecomunicación (mano de obra; 18/11/2020) | 0.169 | 18.5 | 3.13 |
| O01OB223 | h. | Oficial 2ª Instalador telecomunicación (mano de obra; 18/11/2020) | 0.169 | 17.5 | 2.96 |
| P22IM040 | u | Conector toma RJ-45 C6 UTP (material) | 1 | 4.2400758375924 | 4.24 |
| P22IM070 | u | Frontal 45x45 para 1 RJ-45 C6/C5e (material) | 1 | 1.1400203902961 | 1.14 |
| P22IM080 | u | Rótulo para toma (material) | 1 | 0.2300041138317 | 0.23 |
| %0200 | % | Medios auxiliares | 2 % | 11.70 | 0.23 |
| %PM01 | % | Pequeño material | 0.5 % | 11.93 | 0.06 |
|  |  | Total |  |  | 11.99 |

Claves: montaje, toma, cableado, tubo, simple, empotrable, canalización, PVC, construcción

**78TLKIK** m LANMARK-7 CAT7 S/FTP 23 AWG LSZH ORANGE (02/02/2017)
400 m × 1.28 (1.32 con costes indirectos) = 528.00
Cableado horizontal de par trenzado, formada por cable NEXANS LANmark-7 CAT7 S/FTP 23 AWG LSZH ORANGEde Nexans o equivalente aprobado por la direccion facultativa
Descripción
Excede los requerimientos de Categoría 7 hasta 1 GHz
Optimizado para ser usado con el conector LANmark® 7 GG45r
Fácil de instalar
Apto para CATV y aplicaciones que comparten el cable
ESTÁNDARES
Internacional : EN 50173; EN 50288-4-1; ISO/IEC 11801; ISO/IEC 61156-5
DESCRIPCIÓN
ESPECIFICACIONES
El cable LANmark® 7 es un STP de 4 pares con pantalla idividual por cada par más una pantalla general de trenza que ofrece prestaciones superiores a 1 GHz. Es totalmente compatible con los estándares de Categoría 7 y, cuando es instalado junto con el conector LANmark® 7 GG45 forma un sistema garantizado para superar incluso los más exigentes requerimientos de canal.
APLICACIONES
LANmark® 7 es la solución estandarizada de más altas prestaciones del mercado, y soportará todas las aplicaciones de datos actuales y las previstas para el futuro:
Todas las aplicaciones Ethernet, incluyendo
1000baseT
1000baseTX
CATV hasta 862 MHz
Cualquier futura aplicación Categoría 7 / Clase F
Aplicaciones que comparten cable
INSTALACIÓN
La instalación es una de las características únicas del cable LANmark® 7. Debe prestarse una especial atención para asegurar que la cobertura de la pantalla se mantenga durante y después de la instalación. El cable ha sido diseñado específicamente para ofrecer tanto unas prestaciones óptimas como una facilidad de conectorización utilizando el conector LANmark® 7 GG45.
En montaje en canal o bandeja, Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.
Medido según modelaje en Revit.

| Código | Ud | Descripción | Rendimiento | Precio | Importe |
|---|---|---|---|---|---|
| O01OB222 | h. | Oficial 1ª Instalador telecomunicación | 0.021 | 18.5 | 0.39 |
| P22IB080 | m | C. horizontal Cat. 6a UTP(4 pares) PVC (material) | 1 | 0.8300148455664 | 0.83 |
| P01DW090NNN | ud | Pequeño material | 0.05 | 0.0700012520357 | 0.00 |
| %0500 | % | Medios auxiliares | 5 % | 1.22 | 0.06 |
|  |  | Total |  |  | 1.28 |

Claves: cable, montaje, cableado, trenzado, canal, par, horizontal, conexión, PVC

| Medición | Uds. | Largo | Parcial |
|---|---|---|---|
| ENLACES |  |  |  |
| cpd-rack1 | 2 | 98 | 196.00 |
| cpd-rac2 | 2 | 102 | 204.00 |
| Subtotal |  |  | 400.00 |
| Total |  |  | 400 |

**21.03.001** m LANMARK-6A CAT6A S/FTP 23 AWG LSZH ORANGE DCA S1D0A1 (25/07/2006)
11740 m × 1.32 (1.36 con costes indirectos) = 15966.40
Cableado horizontal de par trenzado, formada por cable NEXANS LANmark-6 CAT6a S/FTP 23 AWG LSZH ORANGEde Nexans o equivalente aprobado por la direccion facultativa
Descripción
Excede los requerimientos de Categoría 6 hasta 1 GHz
Optimizado para ser usado con el conector LANmark® 7 GG45r
Fácil de instalar
Apto para CATV y aplicaciones que comparten el cable
ESTÁNDARES
Internacional : EN 50173; EN 50288-4-1; ISO/IEC 11801; ISO/IEC 61156-5
DESCRIPCIÓN
ESPECIFICACIONES
El cable LANmark® 7 es un STP de 4 pares con pantalla idividual por cada par más una pantalla general de trenza que ofrece prestaciones superiores a 1 GHz. Es totalmente compatible con los estándares de Categoría 7 y, cuando es instalado junto con el conector LANmark® 7 GG45 forma un sistema garantizado para superar incluso los más exigentes requerimientos de canal.
APLICACIONES
LANmark® 6 es la solución estandarizada de más altas prestaciones del mercado, y soportará todas las aplicaciones de datos actuales y las previstas para el futuro:
Todas las aplicaciones Ethernet, incluyendo
1000baseT
1000baseTX
CATV hasta 862 MHz
Cualquier futura aplicación Categoría 7 / Clase F
Aplicaciones que comparten cable
INSTALACIÓN
La instalación es una de las características únicas del cable LANmark® 6. Debe prestarse una especial atención para asegurar que la cobertura de la pantalla se mantenga durante y después de la instalación. El cable ha sido diseñado específicamente para ofrecer tanto unas prestaciones óptimas como una facilidad de conectorización utilizando el conector LANmark®6 GG45.
En montaje en canal o bandeja, Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.
Medido según modelaje en Revit.

| Código | Ud | Descripción | Rendimiento | Precio | Importe |
|---|---|---|---|---|---|
| O01OB222 | h. | Oficial 1ª Instalador telecomunicación | 0.021 | 18.5 | 0.39 |
| P22IB080 | m | C. horizontal Cat. 6a UTP(4 pares) PVC | 1 | 0.8300148455664 | 0.83 |
| P01DW090NNN | ud | Pequeño material | 0.05 | 0.0700012520357 | 0.00 |
| 515.2 |  |  (25/07/2006) | 0.005 | 0 | 0.00 |
| %0500 | % | Medios auxiliares | 5 % | 1.22 | 0.06 |
| %0300 | % | Medios auxiliares | 3 % | 1.28 | 0.04 |
|  |  | Total |  |  | 1.32 |

Claves: montaje, trenzado, canal, par, cableado, cable, PVC, horizontal, conexión

| Medición | Uds. | Parcial |
|---|---|---|
| datos | 11740 | 11740.00 |
| Total |  | 11740 |

**21.03.001B** m LANMARK-6A CAT6A S/FTP 23 AWG LSZH BLUE DCA S1D0A1 (02/02/2017)
10830 m × 1.28 (1.32 con costes indirectos) = 14295.60
Cableado horizontal de par trenzado, formada por cable NEXANS LANmark-6 CAT6a S/FTP 23 AWG LSZH BLUE de Nexans o equivalente aprobado por la direccion facultativa
Descripción
Excede los requerimientos de Categoría 6 hasta 1 GHz
Optimizado para ser usado con el conector LANmark® 7 GG45r
Fácil de instalar
Apto para CATV y aplicaciones que comparten el cable
ESTÁNDARES
Internacional : EN 50173; EN 50288-4-1; ISO/IEC 11801; ISO/IEC 61156-5
DESCRIPCIÓN
ESPECIFICACIONES
El cable LANmark® 7 es un STP de 4 pares con pantalla idividual por cada par más una pantalla general de trenza que ofrece prestaciones superiores a 1 GHz. Es totalmente compatible con los estándares de Categoría 7 y, cuando es instalado junto con el conector LANmark® 7 GG45 forma un sistema garantizado para superar incluso los más exigentes requerimientos de canal.
APLICACIONES
LANmark® 6 es la solución estandarizada de más altas prestaciones del mercado, y soportará todas las aplicaciones de datos actuales y las previstas para el futuro:
Todas las aplicaciones Ethernet, incluyendo
1000baseT
1000baseTX
CATV hasta 862 MHz
Cualquier futura aplicación Categoría 7 / Clase F
Aplicaciones que comparten cable
INSTALACIÓN
La instalación es una de las características únicas del cable LANmark® 6. Debe prestarse una especial atención para asegurar que la cobertura de la pantalla se mantenga durante y después de la instalación. El cable ha sido diseñado específicamente para ofrecer tanto unas prestaciones óptimas como una facilidad de conectorización utilizando el conector LANmark®6 GG45.
En montaje en canal o bandeja, Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.
Medido según modelaje en Revit.

| Código | Ud | Descripción | Rendimiento | Precio | Importe |
|---|---|---|---|---|---|
| O01OB222 | h. | Oficial 1ª Instalador telecomunicación | 0.021 | 18.5 | 0.39 |
| P22IB080 | m | C. horizontal Cat. 6a UTP(4 pares) PVC | 1 | 0.8300148455664 | 0.83 |
| P01DW090NNN | ud | Pequeño material | 0.05 | 0.0700012520357 | 0.00 |
| %0500 | % | Medios auxiliares | 5 % | 1.22 | 0.06 |
|  |  | Total |  |  | 1.28 |

Claves: cable, montaje, cableado, trenzado, canal, par, horizontal, conexión, PVC

| Medición | Uds. | Parcial |
|---|---|---|
| voz | 10830 | 10830.00 |
| Total |  | 10830 |

**21.03.003** m LANMARK-OF UC 12X MULTIMODE 50/125 OM3 LSZH DCA S1D0A1 (02/02/2017)
376 m × 4.76 (4.91 con costes indirectos) = 1846.16
Suministro e instalcion de 12 fibras multimodo LANmark-OF UC 12x Multimode 50/125 OM3 LSZH o equivalente, conexionado y certificado
LCaracterísticas de construcción
Fiber optic type OM3 50/125
Características dimensionales
Number of optical fibres 12
Diámetro exterior nominal 9,5mm
Peso aproximado 129kg/km
Características mecánicas
Maximum pulling force (IEC 60794-1-2-E1) 1500N
Tensión máxima 450N
Resistencia mecánica a impactos 100 impacts of 3 N.m
Crush resistance (IEC 60794-1-E3) 300N/cm
Características de uso
Radio de curvatura mínimo en operación dinámica 210,0mm
Radio de curvatura mínimo en operación estática 150mm
Temperatura de almacenamiento (rango) -30 .. 60°C
Temperatura ambiente de utilización (rango) -20 .. 60°C
Temperatura ambiente de instalación (rango) 0 .. 40°C
No propagación de la llama IEC 60332-1
No propagador del incendio IEC 60332-3
en montaje en canal o bandeja, instalado, montaje y conexionado.
La acometida se deberá revisar y asegurar las características descritas y en caso de no cumplirse se deberá ofertar una nueva acometida desde el PAR.
Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.
Medido según modelaje en Revit.

| Código | Ud | Descripción | Rendimiento | Precio | Importe |
|---|---|---|---|---|---|
| O01OB222 | h. | Oficial 1ª Instalador telecomunicación | 0.02 | 18.5 | 0.37 |
| O01OB223 | h. | Oficial 2ª Instalador telecomunicación | 0.021 | 17.5 | 0.37 |
| P01DW090NNN | ud | Pequeño material | 0.2 | 0.0700012520357 | 0.01 |
| PQ3H134H | ud | 12xmultimode OM4 (material) | 1 | 3.780067609929 | 3.78 |
| %0500 | % | Medios auxiliares | 5 % | 4.53 | 0.23 |
|  |  | Total |  |  | 4.76 |

Claves: cable, montaje, cableado, emisor, canal, refuerzo, fibra, bandeja, vertical, fuego, conexión, humo, cubierta

| Medición | Uds. | Largo | Parcial |
|---|---|---|---|
| RITU CPD | 2 | 88 | 176.00 |
| cpd-rack1 | 1 | 98 | 98.00 |
| cpd-rac2 | 1 | 102 | 102.00 |
| Subtotal |  |  | 376.00 |
| Total |  |  | 376 |

**E19RACKCPDA** UD CPD RACK (18/11/2020)
1 UD × 4582.49 (4723.63 con costes indirectos) = 4723.63
Suministro e instalacion de 1 armarios para suministro de sistemas de datos compuesto por;
REGLETA DE CORRIENTE 2
Tornilleria 1
Conjunto 4 Ruedas Rack 1
Bandeja fija 19" 2
Cordón MULT. lC/APC -lC/APC de 2 m 8
LATIGUILLO RJ45/RJ/45 CAT.6a 438
PATCH PANEL 19" Cat 6a 1U 24P 10
PANEL 50 PUERTOS 7
PLACA VENTILADORES 2
PASAHILOS HORIZONTAL 14
PASAHILOS VERTICAL 4
Armario VDI 19", 42U, 800x800 mm 1
PANEL ADAPTADOR 2
caja terminal 6 SC dobles ó 12 ST simple 1
Fusión 12 fibras c/medida reflectométrica 1
o Cisco serie 2960
1
o Cisco serie 2960
2
Los switches, de rack principal y secundarios, deben ser gestionables (con CLI, SNMP y validación por Radius) de 10/100/1000 POE. Soportar VLAN (para independizar redes profesores-alumnos, telefonía IP de datos) con cuatro puertos de fibra óptica, slots SFP (módulos Mini-Gbic en cada puerto a conectar), y 24 o 48 puertos con soporte de enlaces agregados (LAG) o Trunking unidos entre sí de la siguiente forma:
Entre switches situados en el mismo rack con 2, 3 o 4 cables de cobre UTP Cat6a, para tener un ancho de banda de 2, 3 o 4Gb, según sea necesario para no perder ancho de banda.
Entre switches situados en armarios diferentes, las conexiones se realizarán del mismo modo (4 cables UTP Cat6a) si la distancia es inferior a 80m. Mientras que si es superior a esa distancia se usaran los 4 slots SFP para la unión mediante cableado fibra óptica multimodo.
Los switches serán los establecidos a continuación o equivalentes:
TP-Link
HP-Aruba
Cisco
Alcatel-Lucent Omniswitch
o equivalente aprobado por la direccion facultativa,
Incluso transporte, montaje, conexionado, parte proporcional de accesorios, cajas de registro, soportes, pequeño material auxiliar. Todo ello segun normativa vigente.

| Código | Ud | Descripción | Rendimiento | Precio | Importe |
|---|---|---|---|---|---|
| UEREVD3 | UD | REGLETA DE CORRIENTE (material) | 4 | 13.820247187624 | 55.281 |
| IMC2RACKTO | ud | Tornilleria (material) | 1 | 6.9301239515366 | 6.930 |
| IMC2RACKRU | ud | Conjunto 4 Ruedas Rack (material) | 1 | 17.14030656989 | 17.140 |
| O01OB225 | h. | Técnico programador de redes (mano de obra; 18/11/2020) | 19.656 | 19.99 | 392.923 |
| O01OB222 | h. | Oficial 1ª Instalador telecomunicación | 11.794 | 18.5 | 218.189 |
| O01OB223 | h. | Oficial 2ª Instalador telecomunicación | 11.794 | 17.5 | 206.395 |
| BAN345FR | UD | Bandeja fija 19" (material) | 2 | 8.6301543581184 | 17.260 |
| P22IF140X | ud | Cordón MULT. SC/APC -SC/APC de 2 m o equivalente (material) | 25 | 5.0600905042965 | 126.502 |
| UEREVD7M | UD | LATIGUILLO RJ45/RJ/45 CAT.6a o equivalente (material) | 215 | 1.0100180650869 | 217.154 |
| UEREVD8R | UD | PATCH PANEL 19" Cat 6 1U 24P o equivalente (material) | 7 | 44.670798977653 | 312.696 |
| UEREVD6 | UD | PANEL 50 PUERTOS (material) | 5 | 23.480419968554 | 117.402 |
| UEREVD2 | UD | PLACA VENTILADORES (material) | 1 | 26.440472911779 | 26.440 |
| UEREVD4 | UD | PASAHILOS HORIZONTAL (material) | 7 | 3.3900606343014 | 23.730 |
| UEREVD4V | UD | PASAHILOS VERTICAL (material) | 2 | 5.0600905042965 | 10.120 |
| UEREVD1 | UD | Armario VDI 19", 42U, 800x800 mm (material) | 1 | 136.92244898187 | 136.922 |
| UEREVD7B | UD | PANEL ADAPTADOR (material) | 2 | 5.690101772618 | 11.380 |
| P22II090 | ud | Caja term./distrib.24 empalmes F.O. (material) | 1 | 74.221327515591 | 74.221 |
| P22II120 | ud | Soporte 12 conectores LC (material) | 2 | 4.4600797725618 | 8.920 |
| P22IF260 | ud | Fusión 24 fibras c/medida reflectométrica (material) | 1 | 440.40787709332 | 440.408 |
| SWIRT54D | UD | cisco 2960 (material) | 2 | 1058.498932211 | 2116.998 |
| %0050 | % | Medios auxiliares | 0.5 % | 4537.011 | 22.685 |
| %PM01 | % | Pequeño material | 0.5 % | 4559.696 | 22.798 |
|  |  | Total |  |  | 4582.49 |

**E19RACKC31D** UD CPD RACK 0.1 AUDITORIO (18/11/2020)
1 UD × 4010.98 (4134.52 con costes indirectos) = 4134.52
Suministro e instalacion de 3 armarios para suministro de sistemas de datos compuesto por;
Bandeja fija 19" 1.000
Cordón MULT. SC/APC -SC/APC de 2 m 20.000
LATIGUILLO RJ45/RJ/45 CAT.6a 135.000
PATCH PANEL 19" Cat 6 1U 24P 8.000
PANEL 50 PUERTOS 2.000
PLACA VENTILADORES 1.000
PASAHILOS HORIZONTAL 4.000
PASAHILOS VERTICAL 2.000
Armario VDI 19", 42U, 800x800 mm
PANEL ADAPTADOR 1.000
Caja terminal 6 SC dobles ó 12 ST simple 1.000
Fusión 12 fibras c/medida reflectométrica 1.000
o Cisco serie 2960
1.000
o Cisco serie 2960
2.000
o equivalente aprobado por la direccion facultativa,
Incluso transporte, montaje, conexionado, parte proporcional de accesorios, cajas de registro, soportes, pequeño material auxiliar. Todo ello segun normativa vigente.

| Código | Ud | Descripción | Rendimiento | Precio | Importe |
|---|---|---|---|---|---|
| UEREVD3 | UD | REGLETA DE CORRIENTE | 4 | 13.820247187624 | 55.281 |
| IMC2RACKTO | ud | Tornilleria | 1 | 6.9301239515366 | 6.930 |
| IMC2RACKRU | ud | Conjunto 4 Ruedas Rack | 1 | 17.14030656989 | 17.140 |
| O01OB225 | h. | Técnico programador de redes | 10.162 | 19.99 | 203.138 |
| O01OB222 | h. | Oficial 1ª Instalador telecomunicación | 16.089 | 18.5 | 297.647 |
| O01OB223 | h. | Oficial 2ª Instalador telecomunicación | 16.089 | 17.5 | 281.558 |
| BAN345FR | UD | Bandeja fija 19" | 1 | 8.6301543581184 | 8.630 |
| P22IF140X | ud | Cordón MULT. SC/APC -SC/APC de 2 m o equivalente | 20 | 5.0600905042965 | 101.202 |
| UEREVD7M | UD | LATIGUILLO RJ45/RJ/45 CAT.6a o equivalente | 135 | 1.0100180650869 | 136.352 |
| UEREVD8R | UD | PATCH PANEL 19" Cat 6 1U 24P o equivalente | 8 | 44.670798977653 | 357.366 |
| UEREVD6 | UD | PANEL 50 PUERTOS | 2 | 23.480419968554 | 46.961 |
| UEREVD2 | UD | PLACA VENTILADORES | 1 | 26.440472911779 | 26.440 |
| UEREVD4 | UD | PASAHILOS HORIZONTAL | 4 | 3.3900606343014 | 13.560 |
| UEREVD4V | UD | PASAHILOS VERTICAL | 2 | 5.0600905042965 | 10.120 |
| UEREVD1 | UD | Armario VDI 19", 42U, 800x800 mm | 1 | 136.92244898187 | 136.922 |
| UEREVD7B | UD | PANEL ADAPTADOR | 1 | 5.690101772618 | 5.690 |
| P22II160 | ud | Caja terminal 6 SC dobles ó 12 ST simple (material) | 1 | 12.150217317629 | 12.150 |
| P22IF250 | ud | Fusión 12 fibras c/medida reflectométrica (material) | 1 | 137.08245184367 | 137.082 |
| SWIRT54D | UD | cisco 2960 | 2 | 1058.498932211 | 2116.998 |
| %0050 | % | Medios auxiliares | 0.5 % | 3971.167 | 19.856 |
| %PM01 | % | Pequeño material | 0.5 % | 3991.023 | 19.955 |
|  |  | Total |  |  | 4010.98 |

**E19RACKCPD11D** UD RACK 0.1 P0 (18/11/2020)
1 UD × 8287.42 (8542.67 con costes indirectos) = 8542.67
Suministro e instalacion de 3 armarios para suministro de sistemas de datos compuesto por;
Bandeja fija 19" 1.000
Cordón MULT. SC/APC -SC/APC de 2 m 20.000
LATIGUILLO RJ45/RJ/45 CAT.6a 135.000
PATCH PANEL 19" Cat 6 1U 24P 8.000
PANEL 50 PUERTOS 2.000
PLACA VENTILADORES 1.000
PASAHILOS HORIZONTAL 4.000
PASAHILOS VERTICAL 2.000
Armario VDI 19", 42U, 800x800 mm
PANEL ADAPTADOR 1.000
Caja terminal 6 SC dobles ó 12 ST simple 1.000
Fusión 12 fibras c/medida reflectométrica 1.000
o Cisco serie 2960
1.000
o Cisco serie 2960
5.000
o equivalente aprobado por la direccion facultativa,
Incluso transporte, montaje, conexionado, parte proporcional de accesorios, cajas de registro, soportes, pequeño material auxiliar. Todo ello segun normativa vigente.

| Código | Ud | Descripción | Rendimiento | Precio | Importe |
|---|---|---|---|---|---|
| UEREVD3 | UD | REGLETA DE CORRIENTE | 4 | 13.820247187624 | 55.28 |
| IMC2RACKTO | ud | Tornilleria | 1 | 6.9301239515366 | 6.93 |
| IMC2RACKRU | ud | Conjunto 4 Ruedas Rack | 1 | 17.14030656989 | 17.14 |
| O01OB225 | h. | Técnico programador de redes | 10.162 | 19.99 | 203.14 |
| O01OB222 | h. | Oficial 1ª Instalador telecomunicación | 16.089 | 18.5 | 297.65 |
| O01OB223 | h. | Oficial 2ª Instalador telecomunicación | 16.089 | 17.5 | 281.56 |
| BAN345FR | UD | Bandeja fija 19" | 1 | 8.6301543581184 | 8.63 |
| P22IF140X | ud | Cordón MULT. SC/APC -SC/APC de 2 m o equivalente | 20 | 5.0600905042965 | 101.20 |
| UEREVD7M | UD | LATIGUILLO RJ45/RJ/45 CAT.6a o equivalente | 135 | 1.0100180650869 | 136.35 |
| UEREVD8R | UD | PATCH PANEL 19" Cat 6 1U 24P o equivalente | 8 | 44.670798977653 | 357.37 |
| UEREVD6 | UD | PANEL 50 PUERTOS | 2 | 23.480419968554 | 46.96 |
| UEREVD2 | UD | PLACA VENTILADORES | 1 | 26.440472911779 | 26.44 |
| UEREVD4 | UD | PASAHILOS HORIZONTAL | 4 | 3.3900606343014 | 13.56 |
| UEREVD4V | UD | PASAHILOS VERTICAL | 2 | 5.0600905042965 | 10.12 |
| UEREVD1 | UD | Armario VDI 19", 42U, 800x800 mm | 1 | 136.92244898187 | 136.92 |
| UEREVD7B | UD | PANEL ADAPTADOR | 1 | 5.690101772618 | 5.69 |
| P22II160 | ud | Caja terminal 6 SC dobles ó 12 ST simple | 1 | 12.150217317629 | 12.15 |
| P22IF250 | ud | Fusión 12 fibras c/medida reflectométrica | 1 | 137.08245184367 | 137.08 |
| SWIRT54D | UD | cisco 2960 | 6 | 1058.498932211 | 6350.99 |
| %0050 | % | Medios auxiliares | 0.5 % | 8205.16 | 41.03 |
| %PM01 | % | Pequeño material | 0.5 % | 8246.19 | 41.23 |
|  |  | Total |  |  | 8287.42 |

**E19RACKCPD13D** UD RACK 1.1 P1 (18/11/2020)
1 UD × 5080.08 (5236.55 con costes indirectos) = 5236.55
Suministro e instalacion de 3 armarios para suministro de sistemas de datos compuesto por;
Bandeja fija 19" 1.000
Cord?n MULT. SC/APC -SC/APC de 2 m 20.000
LATIGUILLO RJ45/RJ/45 CAT.6a 135.000
PATCH PANEL 19" Cat 6 1U 24P 8.000
PANEL 50 PUERTOS 2.000
PLACA VENTILADORES 1.000
PASAHILOS HORIZONTAL 4.000
PASAHILOS VERTICAL 2.000
Armario VDI 19", 42U, 800x800 mm
PANEL ADAPTADOR 1.000
Caja terminal 6 SC dobles ? 12 ST simple 1.000
Fusi?n 12 fibras c/medida reflectom?trica 1.000
o Cisco serie 2960
3.000
o equivalente aprobado por la direccion facultativa,
Incluso transporte, montaje, conexionado, parte proporcional de accesorios, cajas de registro, soportes, peque?o material auxiliar. Todo ello segun normativa vigente.

| Código | Ud | Descripción | Rendimiento | Precio | Importe |
|---|---|---|---|---|---|
| UEREVD3 | UD | REGLETA DE CORRIENTE | 4 | 13.820247187624 | 55.28 |
| IMC2RACKTO | ud | Tornilleria | 1 | 6.9301239515366 | 6.93 |
| IMC2RACKRU | ud | Conjunto 4 Ruedas Rack | 1 | 17.14030656989 | 17.14 |
| O01OB225 | h. | Técnico programador de redes | 10.162 | 19.99 | 203.14 |
| O01OB222 | h. | Oficial 1ª Instalador telecomunicación | 16.089 | 18.5 | 297.65 |
| O01OB223 | h. | Oficial 2ª Instalador telecomunicación | 16.089 | 17.5 | 281.56 |
| BAN345FR | UD | Bandeja fija 19" | 1 | 8.6301543581184 | 8.63 |
| P22IF140X | ud | Cordón MULT. SC/APC -SC/APC de 2 m o equivalente | 20 | 5.0600905042965 | 101.20 |
| UEREVD7M | UD | LATIGUILLO RJ45/RJ/45 CAT.6a o equivalente | 135 | 1.0100180650869 | 136.35 |
| UEREVD8R | UD | PATCH PANEL 19" Cat 6 1U 24P o equivalente | 8 | 44.670798977653 | 357.37 |
| UEREVD6 | UD | PANEL 50 PUERTOS | 2 | 23.480419968554 | 46.96 |
| UEREVD2 | UD | PLACA VENTILADORES | 1 | 26.440472911779 | 26.44 |
| UEREVD4 | UD | PASAHILOS HORIZONTAL | 4 | 3.3900606343014 | 13.56 |
| UEREVD4V | UD | PASAHILOS VERTICAL | 2 | 5.0600905042965 | 10.12 |
| UEREVD1 | UD | Armario VDI 19", 42U, 800x800 mm | 1 | 136.92244898187 | 136.92 |
| UEREVD7B | UD | PANEL ADAPTADOR | 1 | 5.690101772618 | 5.69 |
| P22II160 | ud | Caja terminal 6 SC dobles ó 12 ST simple | 1 | 12.150217317629 | 12.15 |
| P22IF250 | ud | Fusión 12 fibras c/medida reflectométrica | 1 | 137.08245184367 | 137.08 |
| SWIRT54D | UD | cisco 2960 | 3 | 1058.498932211 | 3175.50 |
| %0050 | % | Medios auxiliares | 0.5 % | 5029.67 | 25.15 |
| %PM01 | % | Pequeño material | 0.5 % | 5054.82 | 25.27 |
|  |  | Total |  |  | 5080.08 |

**T8LT78LT78** ud CERTIFICACION CABLEADO Y TOMAS (02/02/2017)
1 ud × 1149.84 (1185.26 con costes indirectos) = 1185.26
Verificacion y certificacion de tomas informaticas y cable verificado 100%, para los estandares de cableado CAT 7 CAT6a y FO. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 30.062 | 18.5 | 556.15 |
| O01OB223 | h. | Oficial 2ª Instalador telecomunicación | 30.485 | 17.5 | 533.49 |
| %0500 | % | Medios auxiliares | 5 % | 1089.64 | 54.48 |
| %PM01 | % | Pequeño material | 0.5 % | 1144.12 | 5.72 |
|  |  | Total |  |  | 1149.84 |

**W54HW45H54HD** u UAP-AC-PRO - PUNTO DE ACCESO + INYECTOR POE (25/07/2006)
35 u × 133.41 (137.52 con costes indirectos) = 4813.20
Suministro e instalacion punto de acceso Wifi Ubiquiti UAP-AC-PRO - Punto de acceso
Ubiquiti 4250605597757 Adaptador/Inyector de Poe
La fuente de alimentación PoE Ubiquiti POE-48-24W es una protección eficaz contra descargas electrostáticas y sobretensiones. La solución requiere de una tensión de 90 - 260 V a una frecuencia de 47 - 63 Hz. Dispositivo compatible con PoE. Se caracteriza por una tensión de salida de 48 V y una tensión de entrada de 0.5 A.
La fuente de alimentación puede ser utilizada dentro de un rango de temperaturas de entre -10 y 60 grados centígrados y almacenada entre -20 y 85 grados centígrados. El rango de humedad relativa de los productos Ubiquiti oscila entre el 5 y el 90 por ciento.
Ubiquiti networks poe 48 24w g. Certificación: iec 60950 1: 2005+a1 ul609501 en55022: 2010, en55024: 2010 fcc class b. Energía sobre ethernet (poe): 48 v, voltaje de entrada: 90 260, frecuencia de entrada: 47 63. Dimensiones (ancho x profundidad x altura): 59, 9 x 91, 8 x 33 mm, peso: 158, 5 g puertos e interfaces ethernet lan (rj 45) cantidad de puertos: 2 peso y dimensiones dimensiones (ancho x profundidad x altura): 59, 9 x 91, 8 x 33 mm peso: 158, 5 g control de energía energía sobre ethernet (poe): 48 v voltaje de entrada: 90 260 frecuencia de entrada: 47 63 condiciones ambientales intervalo de temperatura operativa: 0 40 °c intervalo de humedad relativa para funcionamiento: 35 95% intervalo de temperatura de almacenaje: 30 70 °c conexión energía sobre ethernet (poe): si características certificación: iec 60950 1: 2005+a1 _nul609501 _nen55022: 2010, en55024: 2010 _nfcc class b., realizada con canalización de tubo PVC corrugado de M 20/gp5, empotrada, montada e instalada.

| Código | Ud | Descripción | Rendimiento | Precio | Importe |
|---|---|---|---|---|---|
| O01OB222 | h. | Oficial 1ª Instalador telecomunicación | 0.169 | 18.5 | 3.13 |
| O01OB223 | h. | Oficial 2ª Instalador telecomunicación | 0.169 | 17.5 | 2.96 |
| P23G54234G3G | ud | Ubiquiti UAP-AC-PRO (material) | 1 | 104.16186302916 | 104.16 |
| P54HG234GH | ud | Inyector POE (material) | 1 | 19.90035593587 | 19.90 |
| %0200 | % | Medios auxiliares | 2 % | 130.15 | 2.60 |
| %PM01 | % | Pequeño material | 0.5 % | 132.75 | 0.66 |
|  |  | Total |  |  | 133.41 |

Claves: montaje, toma, cableado, tubo, simple, empotrable, canalización, PVC, construcción

| Medición | Uds. | Parcial |
|---|---|---|
|  | 25 | 25.00 |
| Subtotal |  | 25.00 |
|  | 10 | 10.00 |
| Subtotal |  | 10.00 |
| Total |  | 35 |

### EI9C CANALIZACIÓN DATOS (02/02/2017)
Importe: 34390.61
Relación comercial: ADMON: Conselleria, 33434.42, Alicante, 34099.03, Andalucía, 34486.92, Aragón, 35041.55, Asturias, 36014.6, Baleares, 34047.84, Canarias, 33693.26, Cantabria, 34204.68, Castellón, 34390.43, Castilla - La Manc, 33563.54, Castilla y León, 34226.81, Cataluña, 35493.75, Comunitat Valencia, 34292.07, Extremadura, 33551.02, Galicia, 34145.45, Madrid (Comunidad, 35915.43, Murcia (Región), 34112.29, Navarra (Comunidad, 35507.61, País Vasco, 36454.43, Rioja, La, 34894.78, Valencia, 34407.05

**D42AA110** ud ARQUETA DE ENTRADA 60X60X80. UNIDAD EJECUTADA (18/11/2020)
1 ud × 341.29 (351.8 con costes indirectos) = 351.80
Ud. Instalación de Arqueta de Entrada de dimensiones 600x600x800 mm dotada de ganchos para tracción y equipada de cerco y tapa, para unión entre las redes de alimentación de los distintos operadores y la Infraestructura Común de Telecomunicaciones del edificio, incluso excavación en terreno compacto, solera de hormigón en masa HM-20 de 10 cm. y p.p. de medios auxiliares, embocadura de conductos, relleno lateral de tierra y transporte de tierras a vertedero. En edificios o complejos urbanos con un número de PAU comprendido entre 21 y 100. Medida la unidad instalada.

| Código | Ud | Descripción | Rendimiento | Precio | Importe |
|---|---|---|---|---|---|
| DO6M133 | m | Arqueta de entrada 40x40x60. Con Tapa acero (material) | 1 | 270.97484663028 | 270.97 |
| D06M32 | m | Excavación, relleno y hormigonado (material) | 3 | 12.530224114394 | 37.59 |
| O01OA030 | h. | Oficial primera | 1.143 | 18.5 | 21.15 |
| O01OA070 | h | Peón ordinario | 0.565 | 14.5 | 8.19 |
| %0050 | % | Medios auxiliares | 0.5 % | 337.90 | 1.69 |
| %PM01 | % | Pequeño material | 0.5 % | 339.59 | 1.70 |
|  |  | Total |  |  | 341.29 |

**D06R10** ml CANALIZACIÓN EXTERNA 4 TUBOS 63 MM. UNIDAD EJECUTADA (18/11/2020)
2 ml × 28.46 (29.34 con costes indirectos) = 58.68

| Código | Ud | Descripción | Rendimiento | Precio | Importe |
|---|---|---|---|---|---|
| D063M31 | m | Tubos de 63 mm con hilo guía y separadores (material) | 4 | 2.1600386342452 | 8.64 |
| D06M32 | m | Excavación, relleno y hormigonado | 1 | 12.530224114394 | 12.53 |
| O01OA030 | h. | Oficial primera | 0.153 | 18.5 | 2.83 |
| O01OA070 | h | Peón ordinario | 0.288 | 14.5 | 4.18 |
| %0050 | % | Medios auxiliares | 0.5 % | 28.18 | 0.14 |
| %PM01 | % | Pequeño material | 0.5 % | 28.32 | 0.14 |
|  |  | Total |  |  | 28.46 |

**21.01.004** m TUBO PVC CORRUGADO Ø50MM. (02/02/2017)
410 m × 1.14 (1.18 con costes indirectos) = 483.80
Suministro e instalacion de tubo de PVC corrugado de 50 mm de diámetro según UNE-EN 50.086 . Incluso transporte, montaje, conexionado, parte proporcional de accesorios, cajas de registro, soportes, Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| P01DW090NNN | ud | Pequeño material | 0.15 | 0.0700012520357 | 0.01 |
| O01OB200 | h | Oficial 1ª electricidad | 0.042 | 18.5 | 0.78 |
| P15GB050 | m. | Tubo PVC corrugado M 50/gp5 (material) | 1 | 0.2900051870051 | 0.29 |
| %0500 | % | Medios auxiliares | 5 % | 1.08 | 0.05 |
|  |  | Total |  |  | 1.14 |

Relación comercial: ADMON: Conselleria, 1.05, Alicante, 1.12, Andalucía, 1.16, Aragón, 1.21, Asturias, 1.32, Baleares, Canarias, 1.07, Cantabria, 1.13, Castellón, 1.14, Castilla - La Manc, 1.06, Castilla y León, Cataluña, 1.26, Comunitat Valencia, Extremadura, Galicia, Madrid (Comunidad, 1.3, Murcia (Región), Navarra (Comunidad, País Vasco, 1.36, Rioja, La, 1.2, Valencia, 1.15

**21.01.005** m TUBO PVC CORRUGADO Ø32MM. (02/02/2017)
1234 m × 0.75 (0.77 con costes indirectos) = 950.18
Suministro e instalacion de tubo de PVC corrugado de 32 mm de diámetro según UNE-EN 50.086 . Incluso transporte, montaje, conexionado, parte proporcional de accesorios, cajas de registro, y soportes Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado. Medido según modelaje en Revit.

| Código | Ud | Descripción | Rendimiento | Precio | Importe |
|---|---|---|---|---|---|
| O01OB200 | h | Oficial 1ª electricidad | 0.017 | 18.5 | 0.31 |
| P15GB025 | m. | Tubo PVC corrugado M 32/gp5 | 1 | 0.080001430898 | 0.08 |
| P01DW090 | ud | Pequeño material | 0.45 | 0.7100126992195 | 0.32 |
| %0500 | % | Medios auxiliares | 5 % | 0.71 | 0.04 |
|  |  | Total |  |  | 0.75 |

Relación comercial: ADMON: Conselleria, 0.72, Alicante, 0.75, Andalucía, 0.76, Aragón, 0.79, Asturias, 0.82, Baleares, Canarias, 0.73, Cantabria, Castellón, Castilla - La Manc, Castilla y León, Cataluña, 0.8, Comunitat Valencia, Extremadura, Galicia, Madrid (Comunidad, Murcia (Región), Navarra (Comunidad, País Vasco, 0.84, Rioja, La, 0.78, Valencia

**E17CBPVC102X** m. BAND. PVC PERF. 100X400 CON TAPA (18/11/2020)
134 m. × 57.1 (58.86 con costes indirectos) = 7887.24
Suministro y colocación de bandeja perforada de PVC UNEX o similar de dimensiones 100x400 mm. con tapa, con soportes cada 1,5 m. Incluso transporte, montaje, p.p. de piezas especiales, accesorios y pequeño material auxiliar. Todo ello según normativa vigente. Medido según modelaje en Revit.

| Código | Ud | Descripción | Rendimiento | Precio | Importe |
|---|---|---|---|---|---|
| O01OB200 | h | Oficial 1ª electricidad | 0.424 | 18.5 | 7.84 |
| O01OB220 | h | Ayudante electricista | 0.169 | 16 | 2.70 |
| P01DW090 | ud | Pequeño material | 1 | 0.7100126992195 | 0.71 |
| P15GP080 | m. | Bandeja perf. PVC. 100x400 mm. (material) | 1 | 30.150539269672 | 30.15 |
| P15GP160 | m. | Cubierta bandeja PVC. 400 mm. (material) | 1 | 15.420275805584 | 15.42 |
| %0050 | % | Medios auxiliares | 0.5 % | 56.82 | 0.28 |
|  |  | Total |  |  | 57.1 |

Relación comercial: ADMON: Conselleria, 55.82, Alicante, 56.7, Andalucía, 57.22, Aragón, 57.94, Asturias, 59.25, Baleares, 56.62, Canarias, 56.17, Cantabria, 56.84, Castellón, 57.09, Castilla - La Manc, 55.98, Castilla y León, 56.88, Cataluña, 58.56, Comunitat Valencia, 56.95, Extremadura, 55.97, Galicia, 56.76, Madrid (Comunidad, 59.1, Murcia (Región), 56.71, Navarra (Comunidad, 58.58, País Vasco, 59.82, Rioja, La, 57.76, Valencia, 57.1

| Medición | Uds. | Parcial |
|---|---|---|
| dist garaje | 134 | 134.00 |
| Total |  | 134 |

**ASGAGDAGH** m. BAND. CHAPA GALVANIZADA. 100X300 CON TAPA
199 m. × 36.84 (37.97 con costes indirectos) = 7556.03

| Medición | Uds. | Parcial |
|---|---|---|
| CONSERVATORIO | 199 | 199.00 |
| Total |  | 199 |

**HHJDJFJSJRFJ** m. BAND. CHAPA GALVANIZADA. 100X400 CON TAPA
180 m. × 46.8 (48.24 con costes indirectos) = 8683.20

**DHFJDGFJKGKGK** m. BAND. CHAPA GALVANIZADA. 100X500 CON TAPA
74 m. × 57.62 (59.39 con costes indirectos) = 4394.86

**ASGAGDAGHE** m. BAND. CHAPA GALVANIZADA. 100X200 CON TAPA (18/11/2020)
106 m. × 36.84 (37.97 con costes indirectos) = 4024.82
Suministro y colocaci?n de bandeja de chapa galvanizada o similar de dimensiones 100x200 mm. con tapa, con soportes cada 1,5 m. Incluso transporte, montaje, p.p. de piezas especiales, accesorios y peque?o material auxiliar. Todo ello seg?n normativa vigente. Medido según modelaje en Revit.

| Código | Ud | Descripción | Rendimiento | Precio | Importe |
|---|---|---|---|---|---|
| P01DW090 | ud | Pequeño material | 6 | 0.7100126992195 | 4.26 |
| O01OB200 | h | Oficial 1ª electricidad | 0.4 | 18.5 | 7.40 |
| O01OB220 | h | Ayudante electricista | 0.16 | 16 | 2.56 |
| P15GI04S0 | m. | Tapa bandeja galv. 200 mm. (material) | 1 | 8.2801480979398 | 8.28 |
| P15GH080SA | m. | Bandeja chapa perf. 200x60 (material) | 1 | 14.16025326894 | 14.16 |
| %0050 | % | Medios auxiliares | 0.5 % | 36.66 | 0.18 |
|  |  | Total |  |  | 36.84 |

Relación comercial: ADMON: Conselleria, 35.62, Alicante, 36.45, Andalucía, 36.94, Aragón, 37.63, Asturias, 38.84, Baleares, 36.38, Canarias, 35.95, Cantabria, 36.59, Castellón, 36.82, Castilla - La Manc, 35.78, Castilla y León, 36.62, Cataluña, 38.21, Comunitat Valencia, 36.68, Extremadura, 35.76, Galicia, 36.51, Madrid (Comunidad, 38.72, Murcia (Región), 36.47, Navarra (Comunidad, 38.23, País Vasco, 39.4, Rioja, La, 37.45, Valencia, 36.84

### 08.16 MEGAFONIA (12/02/2019)
Importe: 27412.79
Relación comercial: ADMON: Conselleria, 26779.16, Alicante, 27187.95, Andalucía, 27436.59, Aragón, 27759.97, Asturias, 28393.62, Baleares, 27171.84, Canarias, 26944.45, Cantabria, 27267.88, Castellón, 27380.91, Castilla - La Manc, 26869.06, Castilla y León, 27271.19, Cataluña, 28071.3, Comunitat Valencia, 27326.35, Extremadura, 26865.83, Galicia, 27227.86, Madrid (Comunidad, 28314.92, Murcia (Región), 27184.77, Navarra (Comunidad, 28077.65, País Vasco, 28670.97, Rioja, La, 27685.83, Valencia, 27375.24

**WMS24584471** U BATERIA VRLA 12VDC 65AH PARA CARGADORES EN-54 (12/02/2019)
2 U × 440.08 (453.63 con costes indirectos) = 907.26
Suministro e instalación de BATERIA VRLA 12Vdc 65Ah PARA CARGADORES EN-54 o equivalente. se incluye en la partida el transporte, montaje, conexionado, parte proporcional de accesorios, cajas de registro, soportes, pequeño material auxiliar. Todo ello segun normativa vigente.

| Código | Ud | Descripción | Rendimiento | Precio | Importe |
|---|---|---|---|---|---|
| 14655631 | U | BATERIA VRLA 12Vdc 65Ah PARA CARGADORES EN-54 (material) | 1 | 417.99747626303 | 418.00 |
| O01OB200 | h | Oficial 1ª electricidad | 0.763 | 18.5 | 14.12 |
| WW00300 | u | Material complementario o pzas. E | 5 | 0.3600064390409 | 1.80 |
| WW00400 | u | Pequeño material | 10 | 0.1800032195204 | 1.80 |
| %0100 | % | Medios auxiliares | 1 % | 435.72 | 4.36 |
|  |  | Total |  |  | 440.08 |

Relación comercial: ADMON: Conselleria, 438.59, Alicante, 439.81, Andalucía, 440.5, Aragón, 441.48, Asturias, 443.26, Baleares, 439.67, Canarias, 439.06, Cantabria, 439.98, Castellón, 440.21, Castilla - La Manc, 438.8, Castilla y León, 440.03, Cataluña, 442.33, Comunitat Valencia, 440.11, Extremadura, 438.77, Galicia, 439.86, Madrid (Comunidad, 443.07, Murcia (Región), 439.79, Navarra (Comunidad, 442.36, País Vasco, 444.04, Rioja, La, 441.23, Valencia, 440.33

**PMB132** U CONSOLA MICROFONICA DE AVISOS A 127 ZONAS EN54-16 PARA (12/02/2019)
1 U × 448.6 (462.42 con costes indirectos) = 462.42
Suministro e instalación de CONSOLA MICROFONICA DE AVISOS A 127 ZONAS EN54-16 o equivalente. se incluye en la partida el transporte, montaje, conexionado, parte proporcional de accesorios, cajas de registro, soportes, pequeño material auxiliar. Todo ello segun normativa vigente.

| Código | Ud | Descripción | Rendimiento | Precio | Importe |
|---|---|---|---|---|---|
| O01OB225 | h. | Técnico programador de redes | 4.216 | 19.99 | 84.28 |
| O01OB200 | h | Oficial 1ª electricidad | 0.262 | 18.5 | 4.85 |
| 25451142JJKJJ | u | CONSOLA MICROFONICA DE AVISOS A 127 ZONAS EN54-16 PARA (material) | 1 | 351.42628557705 | 351.43 |
| WW00300 | u | Material complementario o pzas. E | 5 | 0.3600064390409 | 1.80 |
| WW00400 | u | Pequeño material | 10 | 0.1800032195204 | 1.80 |
| %0100 | % | Medios auxiliares | 1 % | 444.16 | 4.44 |
|  |  | Total |  |  | 448.6 |

Relación comercial: ADMON: Conselleria, 448.09, Alicante, 448.51, Andalucía, 448.74, Aragón, 449.09, Asturias, 449.69, Baleares, 448.46, Canarias, 448.25, Cantabria, 448.57, Castellón, 448.64, Castilla - La Manc, 448.16, Castilla y León, 448.58, Cataluña, 449.37, Comunitat Valencia, 448.61, Extremadura, 448.15, Galicia, 448.52, Madrid (Comunidad, 449.63, Murcia (Región), 448.5, Navarra (Comunidad, 449.39, País Vasco, 449.97, Rioja, La, 449, Valencia, 448.69

**WMSLLK** U MICROFONO DINAMICO DE CUELLO FLEXIBLE PARA CONSOLAS (12/02/2019)
1 U × 103.48 (106.67 con costes indirectos) = 106.67
Suministro e instalación de MICROFONO DINAMICO DE CUELLO FLEXIBLE PARA CONSOLAS o equivalente . se incluye en la partida el transporte, montaje, conexionado, parte proporcional de accesorios, cajas de registro, soportes, pequeño material auxiliar. Todo ello segun normativa vigente.

| Código | Ud | Descripción | Rendimiento | Precio | Importe |
|---|---|---|---|---|---|
| LKJJI | U | MICROFONO DINAMICO DE CUELLO FLEXIBLE PARA CONSOLAS (material) | 1 | 84.731515499811 | 84.73 |
| O01OB200 | h | Oficial 1ª electricidad | 0.763 | 18.5 | 14.12 |
| WW00300 | u | Material complementario o pzas. E | 5 | 0.3600064390409 | 1.80 |
| WW00400 | u | Pequeño material | 10 | 0.1800032195204 | 1.80 |
| %0100 | % | Medios auxiliares | 1 % | 102.45 | 1.02 |
|  |  | Total |  |  | 103.48 |

Relación comercial: ADMON: Conselleria, 101.99, Alicante, 103.2, Andalucía, 103.9, Aragón, 104.88, Asturias, 106.66, Baleares, 103.07, Canarias, 102.45, Cantabria, 103.37, Castellón, 103.61, Castilla - La Manc, 102.19, Castilla y León, 103.42, Cataluña, 105.73, Comunitat Valencia, 103.51, Extremadura, 102.17, Galicia, 103.25, Madrid (Comunidad, 106.46, Murcia (Región), 103.19, Navarra (Comunidad, 105.76, País Vasco, 107.43, Rioja, La, 104.63, Valencia, 103.73

**CV2010** M CABLE DE 10M APANTALLADO CAT5E SFTP CON CONECTORES PARA (12/02/2019)
2 M × 47.14 (48.59 con costes indirectos) = 97.18
Suministro e instalación de CABLE DE 10M APANTALLADO CAT5E SFTP CON CONECTORES las bases microfonicas . se incluye en la partida el transporte, montaje, conexionado, parte proporcional de accesorios, cajas de registro, soportes, pequeño material auxiliar. Todo ello segun normativa vigente.

| Código | Ud | Descripción | Rendimiento | Precio | Importe |
|---|---|---|---|---|---|
| O01OB200 | h | Oficial 1ª electricidad | 0.262 | 18.5 | 4.85 |
| 255485 | u | CABLE DE 2M APANTALLADO CAT5E SFTP CON CONECTORES PARA (material) | 1 | 8.0401438052459 | 8.04 |
| WW00300 | u | Material complementario o pzas. E | 5 | 0.3600064390409 | 1.80 |
| WW00400 | u | Pequeño material | 10 | 0.1800032195204 | 1.80 |
| %0100 | % | Medios auxiliares | 1 % | 16.49 | 0.16 |
| 2554851 | u | CABLE DE 10M APANTALLADO CAT5E SFTP CON CONECTORES PARA (material) | 1 | 30.480545172126 | 30.48 |
|  |  | Total |  |  | 47.14 |

Relación comercial: ADMON: Conselleria, 46.62, Alicante, 47.04, Andalucía, 47.28, Aragón, 47.62, Asturias, 48.23, Baleares, 46.99, Canarias, 46.78, Cantabria, 47.11, Castellón, 47.18, Castilla - La Manc, 46.69, Castilla y León, 47.12, Cataluña, 47.9, Comunitat Valencia, 47.15, Extremadura, 46.68, Galicia, 47.05, Madrid (Comunidad, 48.17, Murcia (Región), 47.03, Navarra (Comunidad, 47.92, País Vasco, 48.5, Rioja, La, 47.53, Valencia, 47.23

**C5540EN** u PROYECTOR SONIDO EXTERIOR DIA. 200 X 220 MM 100V 20-10 Y 5W (12/02/2019)
14 u × 125.71 (129.58 con costes indirectos) = 1814.12
Suministro e instalación deProyector Sonido 40W 100V Gris/Negro en ABS o equivalente, protección IP66 y EN54-24
. se incluye en la partida el transporte, montaje, conexionado, parte proporcional de accesorios, cajas de registro, soportes, pequeño material auxiliar. Todo ello segun normativa vigente.

| Código | Ud | Descripción | Rendimiento | Precio | Importe |
|---|---|---|---|---|---|
| O01OA030 | h. | Oficial primera | 0.014 | 18.5 | 0.26 |
| O01OB200 | h | Oficial 1ª electricidad | 0.262 | 18.5 | 4.85 |
| WW00300 | u | Material complementario o pzas. E | 10 | 0.3600064390409 | 3.60 |
| 3Q245G3REG | u | PROYECTOR SONIDO EXTERIOR DIA. 200 X 220 MM 100V 20-10 Y 5W o equivalente (material) | 1 | 114.8520542329 | 114.85 |
| WW00400 | u | Pequeño material | 5 | 0.1800032195204 | 0.90 |
| %0100 | % | Medios auxiliares | 1 % | 124.46 | 1.24 |
|  |  | Total |  |  | 125.71 |

Relación comercial: ADMON: Conselleria, 125.19, Alicante, 125.61, Andalucía, 125.85, Aragón, 126.19, Asturias, 126.8, Baleares, 125.56, Canarias, 125.35, Cantabria, 125.67, Castellón, 125.75, Castilla - La Manc, 125.26, Castilla y León, 125.68, Cataluña, 126.47, Comunitat Valencia, 125.72, Extremadura, 125.25, Galicia, 125.62, Madrid (Comunidad, 126.74, Murcia (Región), 125.6, Navarra (Comunidad, 126.49, País Vasco, 127.07, Rioja, La, 126.1, Valencia, 125.8

| Medición | Uds. | Parcial |
|---|---|---|
| sot 1 | 6 | 6.00 |
| sot 2 | 8 | 8.00 |
| Subtotal |  | 14.00 |
| Total |  | 14 |

**06701** u ALTAVOZ TECHO 5" HQ (12/02/2019)
80 u × 40.49 (41.74 con costes indirectos) = 3339.20
Suministro e instalación de
Altavoz techo 5" HQ Metalico 16 ? 6W o equivalente, rejilla metalica blanca y muelles
. se incluye en la partida el transporte, montaje, conexionado, parte proporcional de accesorios, cajas de registro, soportes, pequeño material auxiliar. Todo ello segun normativa vigente.

| Código | Ud | Descripción | Rendimiento | Precio | Importe |
|---|---|---|---|---|---|
| O01OA030 | h. | Oficial primera | 0.014 | 18.5 | 0.26 |
| O01OB200 | h | Oficial 1ª electricidad | 0.262 | 18.5 | 4.85 |
| WW00300 | u | Material complementario o pzas. E | 10 | 0.3600064390409 | 3.60 |
| QG324GF4G |  | Altavoz techo 5" HQ o equivalente (material) | 1 | 30.480545172126 | 30.48 |
| WW00400 | u | Pequeño material | 5 | 0.1800032195204 | 0.90 |
| %0100 | % | Medios auxiliares | 1 % | 40.09 | 0.40 |
|  |  | Total |  |  | 40.49 |

Relación comercial: ADMON: Conselleria, 39.98, Alicante, 40.4, Andalucía, 40.63, Aragón, 40.98, Asturias, 41.58, Baleares, 40.35, Canarias, 40.14, Cantabria, 40.46, Castellón, 40.53, Castilla - La Manc, 40.05, Castilla y León, 40.47, Cataluña, 41.26, Comunitat Valencia, 40.5, Extremadura, 40.04, Galicia, 40.41, Madrid (Comunidad, 41.52, Murcia (Región), 40.39, Navarra (Comunidad, 41.28, País Vasco, 41.85, Rioja, La, 40.89, Valencia, 40.58

| Medición | Uds. | Parcial |
|---|---|---|
| aulas | 48 | 48.00 |
|  | 22 | 22.00 |
|  | 10 | 10.00 |
| Subtotal |  | 80.00 |
| Total |  | 80 |

**PMB132FE** U BASE CONEXION PARA CONSOLAS MILLENNIUM (18/11/2020)
1 U × 58.51 (60.31 con costes indirectos) = 60.31
Suministro e instalación de BASE CONEXION PARA CONSOLAS MILLENNIUM Y FUENTES MUSICALES BLANCO . se incluye en la partida el transporte, montaje, conexionado, parte proporcional de accesorios, cajas de registro, soportes, pequeño material auxiliar. Todo ello segun normativa vigente.

| Código | Ud | Descripción | Rendimiento | Precio | Importe |
|---|---|---|---|---|---|
| O01OB225 | h. | Técnico programador de redes | 0.127 | 19.99 | 2.54 |
| O01OB200 | h | Oficial 1ª electricidad | 0.262 | 18.5 | 4.85 |
| WW00400 | u | Pequeño material | 10 | 0.1800032195204 | 1.80 |
| P2WH32Q4H2 | ud | bases conexion (material) | 1 | 49.030876961593 | 49.03 |
| %0050 | % | Medios auxiliares | 0.5 % | 58.22 | 0.29 |
|  |  | Total |  |  | 58.51 |

Relación comercial: ADMON: Conselleria, 58, Alicante, 58.42, Andalucía, 58.65, Aragón, 58.99, Asturias, 59.6, Baleares, 58.37, Canarias, 58.16, Cantabria, 58.48, Castellón, 58.55, Castilla - La Manc, 58.07, Castilla y León, 58.49, Cataluña, 59.28, Comunitat Valencia, 58.52, Extremadura, 58.06, Galicia, 58.43, Madrid (Comunidad, 59.54, Murcia (Región), 58.41, Navarra (Comunidad, 59.3, País Vasco, 59.87, Rioja, La, 58.9, Valencia, 58.6

**PMB132FEE** U CPU CON PROCESADOR DE 127 (18/11/2020)
1 U × 618.58 (637.63 con costes indirectos) = 637.63
Suministro e instalación de CPU con procesador de 127 zonas fuente de alimentacion 15 Vcc 150 W. ICP y 5 sch . se incluye en la partida el transporte, montaje, conexionado, parte proporcional de accesorios, cajas de registro, soportes, pequeño material auxiliar. Todo ello segun normativa vigente.

| Código | Ud | Descripción | Rendimiento | Precio | Importe |
|---|---|---|---|---|---|
| O01OB225 | h. | Técnico programador de redes | 0.127 | 19.99 | 2.54 |
| O01OB200 | h | Oficial 1ª electricidad | 0.262 | 18.5 | 4.85 |
| WW00400 | u | Pequeño material | 10 | 0.1800032195204 | 1.80 |
| PW45H34T5H | ud | CPU con procesador de 127 zonas fuente de alimentacion 15 Vcc 15 (material) | 1 | 606.31084441798 | 606.31 |
| %0050 | % | Medios auxiliares | 0.5 % | 615.50 | 3.08 |
|  |  | Total |  |  | 618.58 |

Relación comercial: ADMON: Conselleria, 618.07, Alicante, 618.49, Andalucía, 618.72, Aragón, 619.06, Asturias, 619.66, Baleares, 618.44, Canarias, 618.23, Cantabria, 618.55, Castellón, 618.62, Castilla - La Manc, 618.14, Castilla y León, 618.56, Cataluña, 619.34, Comunitat Valencia, 618.59, Extremadura, 618.13, Galicia, 618.5, Madrid (Comunidad, 619.6, Murcia (Región), 618.48, Navarra (Comunidad, 619.36, País Vasco, 619.93, Rioja, La, 618.97, Valencia, 618.67

**PMB132F45TEE** U ETAPA DE POTENCIA DIGITAL HQ 2 ZONAS (18/11/2020)
2 U × 1132.61 (1167.49 con costes indirectos) = 2334.98
Suministro e instalación de ETAPA DE POTENCIA DIGITAL HQ 2 ZONAS o equivalente, 2x240W 100V CONTROL DIGITAL, AUX IN. RACK . se incluye en la partida el transporte, montaje, conexionado, parte proporcional de accesorios, cajas de registro, soportes, pequeño material auxiliar. Todo ello segun normativa vigente.

| Código | Ud | Descripción | Rendimiento | Precio | Importe |
|---|---|---|---|---|---|
| O01OB225 | h. | Técnico programador de redes | 0.127 | 19.99 | 2.54 |
| O01OB200 | h | Oficial 1ª electricidad | 0.262 | 18.5 | 4.85 |
| WW00400 | u | Pequeño material | 10 | 0.1800032195204 | 1.80 |
| P2345HWERH | ud | ETAPA DE POTENCIA DIGITAL HQ 2 ZONAS (material) | 1 | 1117.7799925064 | 1117.78 |
| %0050 | % | Medios auxiliares | 0.5 % | 1126.97 | 5.63 |
|  |  | Total |  |  | 1132.61 |

Relación comercial: ADMON: Conselleria, 1132.09, Alicante, 1132.51, Andalucía, 1132.75, Aragón, 1133.09, Asturias, 1133.69, Baleares, 1132.46, Canarias, 1132.25, Cantabria, 1132.57, Castellón, 1132.65, Castilla - La Manc, 1132.16, Castilla y León, 1132.59, Cataluña, 1133.37, Comunitat Valencia, 1132.62, Extremadura, 1132.15, Galicia, 1132.52, Madrid (Comunidad, 1133.63, Murcia (Región), 1132.5, Navarra (Comunidad, 1133.39, País Vasco, 1133.96, Rioja, La, 1133, Valencia, 1132.7

**PMB156H** U INTERFACE MILLENNIUM IP (18/11/2020)
1 U × 417.66 (430.52 con costes indirectos) = 430.52
Suministro e instalación de Interface MILLENNIUM IP o equivalente, para Mensajes/Musica pregrabados, 8 entradas y 8 salidas . se incluye en la partida el transporte, montaje, conexionado, parte proporcional de accesorios, cajas de registro, soportes, pequeño material auxiliar. Todo ello segun normativa vigente.

| Código | Ud | Descripción | Rendimiento | Precio | Importe |
|---|---|---|---|---|---|
| O01OB225 | h. | Técnico programador de redes | 0.127 | 19.99 | 2.54 |
| O01OB200 | h | Oficial 1ª electricidad | 0.262 | 18.5 | 4.85 |
| WW00400 | u | Pequeño material | 10 | 0.1800032195204 | 1.80 |
| P2YHETHWERTH | ud | Interface MILLENNIUM IP (material) | 1 | 406.38726860396 | 406.39 |
| %0050 | % | Medios auxiliares | 0.5 % | 415.58 | 2.08 |
|  |  | Total |  |  | 417.66 |

Relación comercial: ADMON: Conselleria, 417.15, Alicante, 417.57, Andalucía, 417.8, Aragón, 418.14, Asturias, 418.74, Baleares, 417.52, Canarias, 417.31, Cantabria, 417.63, Castellón, 417.7, Castilla - La Manc, 417.22, Castilla y León, 417.64, Cataluña, 418.42, Comunitat Valencia, 417.67, Extremadura, 417.21, Galicia, 417.58, Madrid (Comunidad, 418.68, Murcia (Región), 417.56, Navarra (Comunidad, 418.44, País Vasco, 419.01, Rioja, La, 418.05, Valencia, 417.75

**PMB156H2** U ENTRADA DE AUDIO PREAMPLIF. (18/11/2020)
1 U × 112.13 (115.58 con costes indirectos) = 115.58
Suministro e instalación de Entrada de audio preamplif. para 2 fuentes musicales. Conectores RCA. Compresor. se incluye en la partida el transporte, montaje, conexionado, parte proporcional de accesorios, cajas de registro, soportes, pequeño material auxiliar. Todo ello segun normativa vigente.

| Código | Ud | Descripción | Rendimiento | Precio | Importe |
|---|---|---|---|---|---|
| O01OB225 | h. | Técnico programador de redes | 0.127 | 19.99 | 2.54 |
| O01OB200 | h | Oficial 1ª electricidad | 0.262 | 18.5 | 4.85 |
| WW00400 | u | Pequeño material | 10 | 0.1800032195204 | 1.80 |
| P25HW345HE | ud | Entrada de audio preamplif. (material) | 1 | 102.38183119168 | 102.38 |
| %0050 | % | Medios auxiliares | 0.5 % | 111.57 | 0.56 |
|  |  | Total |  |  | 112.13 |

Relación comercial: ADMON: Conselleria, 111.62, Alicante, 112.04, Andalucía, 112.27, Aragón, 112.61, Asturias, 113.21, Baleares, 111.99, Canarias, 111.78, Cantabria, 112.1, Castellón, 112.17, Castilla - La Manc, 111.69, Castilla y León, 112.11, Cataluña, 112.89, Comunitat Valencia, 112.14, Extremadura, 111.68, Galicia, 112.05, Madrid (Comunidad, 113.15, Murcia (Región), 112.03, Navarra (Comunidad, 112.91, País Vasco, 113.48, Rioja, La, 112.52, Valencia, 112.22

**PMB156H32** U SINTONIZADOR FM (18/11/2020)
1 U × 127.44 (131.37 con costes indirectos) = 131.37
Suministro e instalación de SINTONIZADOR FM C/ CONTROL DIGITAL Y CONMUTABLE CON ENTRADA DE AUDIO AUX. se incluye en la partida el transporte, montaje, conexionado, parte proporcional de accesorios, cajas de registro, soportes, pequeño material auxiliar. Todo ello segun normativa vigente.

| Código | Ud | Descripción | Rendimiento | Precio | Importe |
|---|---|---|---|---|---|
| O01OB225 | h. | Técnico programador de redes | 0.127 | 19.99 | 2.54 |
| O01OB200 | h | Oficial 1ª electricidad | 0.262 | 18.5 | 4.85 |
| WW00400 | u | Pequeño material | 10 | 0.1800032195204 | 1.80 |
| PW45JHW45H | ud | SINTONIZADOR FM (material) | 1 | 117.62210377774 | 117.62 |
| %0050 | % | Medios auxiliares | 0.5 % | 126.81 | 0.63 |
|  |  | Total |  |  | 127.44 |

Relación comercial: ADMON: Conselleria, 126.93, Alicante, 127.35, Andalucía, 127.59, Aragón, 127.93, Asturias, 128.53, Baleares, 127.3, Canarias, 127.09, Cantabria, 127.41, Castellón, 127.48, Castilla - La Manc, 127, Castilla y León, 127.42, Cataluña, 128.21, Comunitat Valencia, 127.45, Extremadura, 126.99, Galicia, 127.36, Madrid (Comunidad, 128.47, Murcia (Región), 127.34, Navarra (Comunidad, 128.23, País Vasco, 128.8, Rioja, La, 127.84, Valencia, 127.53

**PMB156H32E** U CHASIS BASTIDOR 3UA (18/11/2020)
1 U × 119.79 (123.48 con costes indirectos) = 123.48
Suministro e instalación de CHASIS BASTIDOR 3UA PARA ALOJAMIENTO DE DISPOSITIVOS MODULARES EN ARMARIO RACK. se incluye en la partida el transporte, montaje, conexionado, parte proporcional de accesorios, cajas de registro, soportes, pequeño material auxiliar. Todo ello segun normativa vigente.

| Código | Ud | Descripción | Rendimiento | Precio | Importe |
|---|---|---|---|---|---|
| O01OB225 | h. | Técnico programador de redes | 0.127 | 19.99 | 2.54 |
| O01OB200 | h | Oficial 1ª electricidad | 0.262 | 18.5 | 4.85 |
| WW00400 | u | Pequeño material | 10 | 0.1800032195204 | 1.80 |
| P25H34H | ud | CHASIS BASTIDOR 3UA (material) | 1 | 110.00196748471 | 110.00 |
| %0050 | % | Medios auxiliares | 0.5 % | 119.19 | 0.60 |
|  |  | Total |  |  | 119.79 |

Relación comercial: ADMON: Conselleria, 119.27, Alicante, 119.7, Andalucía, 119.93, Aragón, 120.27, Asturias, 120.87, Baleares, 119.65, Canarias, 119.43, Cantabria, 119.76, Castellón, 119.83, Castilla - La Manc, 119.34, Castilla y León, 119.77, Cataluña, 120.55, Comunitat Valencia, 119.8, Extremadura, 119.33, Galicia, 119.71, Madrid (Comunidad, 120.81, Murcia (Región), 119.69, Navarra (Comunidad, 120.57, País Vasco, 121.14, Rioja, La, 120.18, Valencia, 119.88

**PMB156H32E4** U TAPA CIEGA DEL PROCESADOR (18/11/2020)
7 U × 16.9 (17.42 con costes indirectos) = 121.94
Suministro e instalación de TAPA CIEGA DEL PROCESADOR RACK MILLENNIUM 7 UP se incluye en la partida el transporte, montaje, conexionado, parte proporcional de accesorios, cajas de registro, soportes, pequeño material auxiliar. Todo ello segun normativa vigente.

| Código | Ud | Descripción | Rendimiento | Precio | Importe |
|---|---|---|---|---|---|
| O01OB225 | h. | Técnico programador de redes | 0.127 | 19.99 | 2.54 |
| O01OB200 | h | Oficial 1ª electricidad | 0.262 | 18.5 | 4.85 |
| WW00400 | u | Pequeño material | 10 | 0.1800032195204 | 1.80 |
| PW45H45 | ud | TAPA CIEGA DEL PROCESADOR (material) | 1 | 7.6301364718938 | 7.63 |
| %0050 | % | Medios auxiliares | 0.5 % | 16.82 | 0.08 |
|  |  | Total |  |  | 16.9 |

Relación comercial: ADMON: Conselleria, 16.39, Alicante, 16.81, Andalucía, 17.05, Aragón, 17.39, Asturias, 17.99, Baleares, 16.76, Canarias, 16.55, Cantabria, 16.87, Castellón, 16.94, Castilla - La Manc, 16.46, Castilla y León, 16.88, Cataluña, 17.67, Comunitat Valencia, 16.91, Extremadura, 16.45, Galicia, 16.82, Madrid (Comunidad, 17.93, Murcia (Región), 16.8, Navarra (Comunidad, 17.69, País Vasco, 18.26, Rioja, La, 17.3, Valencia, 16.99

**PMB156H324E4** U EMBELLECEDOR EGI 1 (18/11/2020)
73 U × 16.47 (16.98 con costes indirectos) = 1239.54
Suministro e instalación de TAPA CIEGA DEL PROCESADOR RACK MILLENNIUM 7 UP se incluye en la partida el transporte, montaje, conexionado, parte proporcional de accesorios, cajas de registro, soportes, pequeño material auxiliar. Todo ello segun normativa vigente.

| Código | Ud | Descripción | Rendimiento | Precio | Importe |
|---|---|---|---|---|---|
| O01OB225 | h. | Técnico programador de redes | 0.127 | 19.99 | 2.54 |
| O01OB200 | h | Oficial 1ª electricidad | 0.262 | 18.5 | 4.85 |
| WW00400 | u | Pequeño material | 10 | 0.1800032195204 | 1.80 |
| P34G34QG | ud | EMBELLECEDOR EGI 1 (material) | 1 | 7.2001287808172 | 7.20 |
| %0050 | % | Medios auxiliares | 0.5 % | 16.39 | 0.08 |
|  |  | Total |  |  | 16.47 |

Relación comercial: ADMON: Conselleria, 15.96, Alicante, 16.38, Andalucía, 16.61, Aragón, 16.95, Asturias, 17.56, Baleares, 16.33, Canarias, 16.12, Cantabria, 16.44, Castellón, 16.51, Castilla - La Manc, 16.03, Castilla y León, 16.45, Cataluña, 17.24, Comunitat Valencia, 16.48, Extremadura, 16.02, Galicia, 16.39, Madrid (Comunidad, 17.5, Murcia (Región), 16.37, Navarra (Comunidad, 17.26, País Vasco, 17.83, Rioja, La, 16.86, Valencia, 16.56

| Medición | Uds. | Parcial |
|---|---|---|
|  | 1 | 1.00 |
| aulas | 41 | 41.00 |
|  | 28 | 28.00 |
|  | 3 | 3.00 |
| Subtotal |  | 73.00 |
| Total |  | 73 |

**067013R** u ALTAVOZ TECHO 6" OPTIPRICE (12/02/2019)
51 u × 22.89 (23.6 con costes indirectos) = 1203.60
Suministro e instalación deAltavoz techo 6" Optiprice a 100V de 6-3 y 1,5W c/ Rejilla y Chasis Metal Blanco o equivalente, se incluye en la partida el transporte, montaje, conexionado, parte proporcional de accesorios, cajas de registro, soportes, pequeño material auxiliar. Todo ello segun normativa vigente.

| Código | Ud | Descripción | Rendimiento | Precio | Importe |
|---|---|---|---|---|---|
| O01OA030 | h. | Oficial primera | 0.014 | 18.5 | 0.26 |
| O01OB200 | h | Oficial 1ª electricidad | 0.262 | 18.5 | 4.85 |
| WW00300 | u | Material complementario o pzas. E | 4 | 0.3600064390409 | 1.44 |
| WW00400 | u | Pequeño material | 1 | 0.1800032195204 | 0.18 |
| %0100 | % | Medios auxiliares | 1 % | 6.73 | 0.07 |
| PWHQERHG | ud | Altavoz techo 6" Optiprice (material) | 1 | 16.090287789354 | 16.09 |
|  |  | Total |  |  | 22.89 |

Relación comercial: ADMON: Conselleria, 22.37, Alicante, 22.8, Andalucía, 23.03, Aragón, 23.37, Asturias, 23.98, Baleares, 22.75, Canarias, 22.53, Cantabria, 22.86, Castellón, 22.93, Castilla - La Manc, 22.44, Castilla y León, 22.87, Cataluña, 23.66, Comunitat Valencia, 22.9, Extremadura, 22.43, Galicia, 22.81, Madrid (Comunidad, 23.92, Murcia (Región), 22.79, Navarra (Comunidad, 23.68, País Vasco, 24.25, Rioja, La, 23.28, Valencia, 22.98

| Medición | Uds. | Parcial |
|---|---|---|
| pasillos | 23 | 23.00 |
|  | 28 | 28.00 |
| Subtotal |  | 51.00 |
| Total |  | 51 |

**067013RDS** u MANDO BLUETOOTH + AUX/TV 2+2W (12/02/2019)
62 u × 93.94 (96.83 con costes indirectos) = 6003.46
Suministro e instalación de Mando Bluetooth + AUX/TV 2+2W 110-230Vca o equivalente, con Avisos PIN Blanco. se incluye en la partida el transporte, montaje, conexionado, parte proporcional de accesorios, cajas de registro, soportes, pequeño material auxiliar. Todo ello segun normativa vigente.

| Código | Ud | Descripción | Rendimiento | Precio | Importe |
|---|---|---|---|---|---|
| O01OA030 | h. | Oficial primera | 0.014 | 18.5 | 0.26 |
| O01OB200 | h | Oficial 1ª electricidad | 0.262 | 18.5 | 4.85 |
| WW00300 | u | Material complementario o pzas. E | 4 | 0.3600064390409 | 1.44 |
| WW00400 | u | Pequeño material | 1 | 0.1800032195204 | 0.18 |
| %0100 | % | Medios auxiliares | 1 % | 6.73 | 0.07 |
| PW45H34W5HE | ud | Mando Bluetooth + AUX/TV 2+2W o equivalente (material) | 1 | 87.141558605613 | 87.14 |
|  |  | Total |  |  | 93.94 |

Relación comercial: ADMON: Conselleria, 93.42, Alicante, 93.85, Andalucía, 94.08, Aragón, 94.42, Asturias, 95.03, Baleares, 93.8, Canarias, 93.58, Cantabria, 93.91, Castellón, 93.98, Castilla - La Manc, 93.49, Castilla y León, 93.92, Cataluña, 94.71, Comunitat Valencia, 93.95, Extremadura, 93.48, Galicia, 93.86, Madrid (Comunidad, 94.97, Murcia (Región), 93.84, Navarra (Comunidad, 94.73, País Vasco, 95.3, Rioja, La, 94.33, Valencia, 94.03

| Medición | Uds. | Parcial |
|---|---|---|
| aulas | 41 | 41.00 |
|  | 18 | 18.00 |
|  | 3 | 3.00 |
| Subtotal |  | 62.00 |
| Total |  | 62 |

**067013RDSS** u AMPLIFICADOR DIGITAL 1 ZONA 10+10 W O 20W (12/02/2019)
2 u × 172.69 (178.01 con costes indirectos) = 356.02
Suministro e instalación de Mando Bluetooth + AUX/TV 2+2W 110-230Vca o equivalente, con Avisos PIN Blanco. se incluye en la partida el transporte, montaje, conexionado, parte proporcional de accesorios, cajas de registro, soportes, pequeño material auxiliar. Todo ello segun normativa vigente.

| Código | Ud | Descripción | Rendimiento | Precio | Importe |
|---|---|---|---|---|---|
| O01OA030 | h. | Oficial primera | 0.014 | 18.5 | 0.26 |
| O01OB200 | h | Oficial 1ª electricidad | 0.262 | 18.5 | 4.85 |
| WW00300 | u | Material complementario o pzas. E | 4 | 0.3600064390409 | 1.44 |
| WW00400 | u | Pequeño material | 1 | 0.1800032195204 | 0.18 |
| %0100 | % | Medios auxiliares | 1 % | 6.73 | 0.07 |
| QE4H34QGGQ |  | AMPLIFICADOR DIGITAL 1 ZONA 10+10 W O 20W (material) | 1 | 165.8929671458 | 165.89 |
|  |  | Total |  |  | 172.69 |

Relación comercial: ADMON: Conselleria, 172.17, Alicante, 172.6, Andalucía, 172.83, Aragón, 173.17, Asturias, 173.78, Baleares, 172.55, Canarias, 172.33, Cantabria, 172.66, Castellón, 172.73, Castilla - La Manc, 172.24, Castilla y León, 172.67, Cataluña, 173.46, Comunitat Valencia, 172.7, Extremadura, 172.23, Galicia, 172.61, Madrid (Comunidad, 173.72, Murcia (Región), 172.59, Navarra (Comunidad, 173.48, País Vasco, 174.05, Rioja, La, 173.08, Valencia, 172.78

| Medición | Uds. | Parcial |
|---|---|---|
| aulas | 1 | 1.00 |
|  | 1 | 1.00 |
| Subtotal |  | 2.00 |
| Total |  | 2 |

**067013324T3** u MANDO DIGITAL 4 CANALES (12/02/2019)
3 u × 69.38 (71.52 con costes indirectos) = 214.56
Suministro e instalación de MANDO DIGITAL 4 CANALES AMPLIFICADO 2 W 8 OHMS o equivalente,, PRIORIDAD
DE AVISOS. BLANCO. se incluye en la partida el transporte, montaje, conexionado, parte proporcional de accesorios, cajas de registro, soportes, pequeño material auxiliar. Todo ello segun normativa vigente.

| Código | Ud | Descripción | Rendimiento | Precio | Importe |
|---|---|---|---|---|---|
| O01OA030 | h. | Oficial primera | 0.014 | 18.5 | 0.26 |
| O01OB200 | h | Oficial 1ª electricidad | 0.262 | 18.5 | 4.85 |
| WW00300 | u | Material complementario o pzas. E | 4 | 0.3600064390409 | 1.44 |
| WW00400 | u | Pequeño material | 1 | 0.1800032195204 | 0.18 |
| %0100 | % | Medios auxiliares | 1 % | 6.73 | 0.07 |
| PWQ54HJ56J | ud | MANDO DIGITAL 4 CANALES (material) | 1 | 62.581119319936 | 62.58 |
|  |  | Total |  |  | 69.38 |

Relación comercial: ADMON: Conselleria, 68.86, Alicante, 69.29, Andalucía, 69.52, Aragón, 69.86, Asturias, 70.47, Baleares, 69.24, Canarias, 69.02, Cantabria, 69.35, Castellón, 69.42, Castilla - La Manc, 68.93, Castilla y León, 69.36, Cataluña, 70.15, Comunitat Valencia, 69.39, Extremadura, 68.92, Galicia, 69.3, Madrid (Comunidad, 70.41, Murcia (Región), 69.28, Navarra (Comunidad, 70.17, País Vasco, 70.74, Rioja, La, 69.77, Valencia, 69.47

| Medición | Uds. | Parcial |
|---|---|---|
| aulas | 3 | 3.00 |
| Total |  | 3 |

**067013324T3D** u ALTAVOZ 5" HQ 6W 32 OHMS (12/02/2019)
10 u × 40.67 (41.92 con costes indirectos) = 419.20
Suministro e instalación de MANDO DIGITAL 4 CANALES AMPLIFICADO 2 W 8 OHMS o equivalente,, PRIORIDAD
DE AVISOS. BLANCO. se incluye en la partida el transporte, montaje, conexionado, parte proporcional de accesorios, cajas de registro, soportes, pequeño material auxiliar. Todo ello segun normativa vigente.

| Código | Ud | Descripción | Rendimiento | Precio | Importe |
|---|---|---|---|---|---|
| O01OA030 | h. | Oficial primera | 0.014 | 18.5 | 0.26 |
| O01OB200 | h | Oficial 1ª electricidad | 0.262 | 18.5 | 4.85 |
| WW00300 | u | Material complementario o pzas. E | 4 | 0.3600064390409 | 1.44 |
| WW00400 | u | Pequeño material | 1 | 0.1800032195204 | 0.18 |
| %0100 | % | Medios auxiliares | 1 % | 6.73 | 0.07 |
| PW25HJ34JH | ud | ALTAVOZ 5" HQ 6W 32 OHMS o equivalente (material) | 1 | 33.870605806428 | 33.87 |
|  |  | Total |  |  | 40.67 |

Relación comercial: ADMON: Conselleria, 40.15, Alicante, 40.58, Andalucía, 40.81, Aragón, 41.15, Asturias, 41.76, Baleares, 40.53, Canarias, 40.31, Cantabria, 40.64, Castellón, 40.71, Castilla - La Manc, 40.22, Castilla y León, 40.65, Cataluña, 41.44, Comunitat Valencia, 40.68, Extremadura, 40.21, Galicia, 40.59, Madrid (Comunidad, 41.7, Murcia (Región), 40.57, Navarra (Comunidad, 41.46, País Vasco, 42.03, Rioja, La, 41.06, Valencia, 40.76

| Medición | Uds. | Parcial |
|---|---|---|
| aulas | 10 | 10.00 |
| Total |  | 10 |

**08.16.02.01** m. C. BIPOLAR V/N TRENZ LIBRE HALOG.REEESIS FUEGO AS+CCA-S1B,D1,A1 (12/02/2019)
1421 m. × 2.83 (2.92 con costes indirectos) = 4149.32
Suministro e instalacion de Altavoz 5`` 6-3-1,75W 100V Rejilla y caja metálica Fireproof Certificado EN54-24
. Incluso transporte, montaje, conexionado, parte proporcional de accesorios, cajas de registro, regletas de conexion, soportes, pequeño material auxiliar, pruebas y puesta en funcionamiento. Todo ello segun normativa vigente. Medido según modelaje en Revit.

| Código | Ud | Descripción | Rendimiento | Precio | Importe |
|---|---|---|---|---|---|
| 3235584DD3 | ud | bipolar CONDUC TRENZ LIBRE HALOG.Reeesis Fuego AS+Cca-s1b,d1,a1 (material) | 1 | 1.340023967541 | 1.34 |
| O01OB200 | h | Oficial 1ª electricidad | 0.042 | 18.5 | 0.78 |
| O01OB220 | h | Ayudante electricista | 0.042 | 16 | 0.67 |
| %0100 | % | Medios auxiliares | 1 % | 2.79 | 0.03 |
| %PM01 | % | Pequeño material | 0.5 % | 2.82 | 0.01 |
|  |  | Total |  |  | 2.83 |

Relación comercial: ADMON: Conselleria, 2.63, Alicante, 2.75, Andalucía, 2.82, Aragón, 2.91, Asturias, 3.1, Baleares, Canarias, 2.68, Cantabria, 2.77, Castellón, 2.81, Castilla - La Manc, 2.66, Castilla y León, Cataluña, 3.01, Comunitat Valencia, 2.79, Extremadura, Galicia, 2.76, Madrid (Comunidad, 3.08, Murcia (Región), Navarra (Comunidad, País Vasco, 3.18, Rioja, La, 2.89, Valencia, 2.8

**08.16.02.01D** m. CABLE 9 CONDUC TRENZ LIBRE HALOG.REEESIS FUEGO AS+CCA-S1B,D1,A1 (12/02/2019)
821 m. × 3.72 (3.83 con costes indirectos) = 3144.43
Suministro e instalacion de Altavoz 5`` 6-3-1,75W 100V Rejilla y caja metálica Fireproof Certificado EN54-24
. Incluso transporte, montaje, conexionado, parte proporcional de accesorios, cajas de registro, regletas de conexion, soportes, pequeño material auxiliar, pruebas y puesta en funcionamiento. Todo ello segun normativa vigente. Medido según modelaje en Revit.

| Código | Ud | Descripción | Rendimiento | Precio | Importe |
|---|---|---|---|---|---|
| 3235584 | ud | CABLE 9 CONDUC TRENZ LIBRE HALOG.Reeesis Fuego AS+Cca-s1b,d1,a1 (material) | 1 | 2.2100395285564 | 2.21 |
| O01OB200 | h | Oficial 1ª electricidad | 0.042 | 18.5 | 0.78 |
| O01OB220 | h | Ayudante electricista | 0.042 | 16 | 0.67 |
| %0100 | % | Medios auxiliares | 1 % | 3.66 | 0.04 |
| %PM01 | % | Pequeño material | 0.5 % | 3.70 | 0.02 |
|  |  | Total |  |  | 3.72 |

Relación comercial: ADMON: Conselleria, 3.52, Alicante, 3.64, Andalucía, 3.71, Aragón, 3.8, Asturias, 3.98, Baleares, Canarias, 3.57, Cantabria, 3.66, Castellón, 3.7, Castilla - La Manc, 3.55, Castilla y León, Cataluña, 3.89, Comunitat Valencia, 3.68, Extremadura, Galicia, 3.65, Madrid (Comunidad, 3.96, Murcia (Región), Navarra (Comunidad, País Vasco, 4.06, Rioja, La, 3.78, Valencia, 3.69

### 21.02 CONTROL (25/07/2006)
Importe: 112769.51

**21.02.024F** ud CONTROL UTAS AUDITORIO (25/07/2006)
1 ud × 10617.96 (10944.99 con costes indirectos) = 10944.99
Suministro e instalación de control para UTA os, segun esquemas de principio (ver planos) y memoria descriptiva de equipos. Totalmente instalado, incluso puesta en marcha y configuración del sistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB225 | h. | Técnico programador de redes | 27.097 | 19.99 |
| 45YG45HU | ud | CONTROLADOR MS-FEC2611-DET o equivalente (material) | 3 | 131.3523493556 |
| 234534G | ud | CUADRO ELECTRICO CONTROL G (material) | 3 | 108.88194745214 |
| 45H345H | ud | INSTALACION DE EQUIPOS Y CABLEADO (material) | 9 | 104.37186678526 |
| W45Y234 | ud | REGULADOR DE VOLUMEN DE AIRE DP HTG FAN (material) | 9 | 89.791606004108 |
| W254H345S | ud | MODULO I/O IOM2721-0 o equivalente (material) | 3 | 78.681407288152 |
| 234G34G | ud | REGULADOR PRESION DIFERENCIAL (material) | 6 | 10.370185480149 |
| W435GH34G | ud | SENSOR HUMEDAD CONDUCTO (material) | 9 | 65.331168507054 |
| 34G34G | ud | PLANTWATCH PRO3 PANEL 10U | 1 | 2626.35 |
| 2314G34G | ud | DETECTOR FLUJO AIRE (material) | 3 | 137.0224507705 |
| 324GT4G | ud | 16NMMOD24 (material) | 9 | 51.590922750328 |
| 234Y345H | ud | SENSOR TEM SALA (material) | 12 | 14.040251122594 |
| 342T324T | ud | ON/OFF ACTUATOR16NM 24V (material) | 9 | 41.560743351495 |
| 234523E | ud | VG88 32/16 GA25 (material) | 6 | 252.60451806034 |
| 234RT34 | ud | FLOATING CONTROL24 VAC (material) | 6 | 101.02180686641 |
| TRANS1 | m3 | TRANSP.VERTED.<20km.CARGA MAN. | 0.005 | 7.41 |
| %0500 | % | Medios auxiliares | 5 % |  |
| %PM01 | % | Pequeño material | 0.5 % |  |

**21.02.02** ud CONTROL UTA CONSERVATORIO (25/07/2006)
1 ud × 5482.26 (5651.11 con costes indirectos) = 5651.11
Suministro e instalación de control para UTA os, segun esquemas de principio (ver planos) y memoria descriptiva de equipos. Totalmente instalado, incluso puesta en marcha y configuración del sistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB225 | h. | Técnico programador de redes | 13.549 | 19.99 |
| 45YG45HU | ud | CONTROLADOR MS-FEC2611-DET o equivalente | 1 | 131.3523493556 |
| 234534G | ud | CUADRO ELECTRICO CONTROL G | 1 | 108.88194745214 |
| 45H345H | ud | INSTALACION DE EQUIPOS Y CABLEADO | 3 | 104.37186678526 |
| W45Y234 | ud | REGULADOR DE VOLUMEN DE AIRE DP HTG FAN | 3 | 89.791606004108 |
| W254H345S | ud | MODULO I/O IOM2721-0 o equivalente | 1 | 78.681407288152 |
| 234G34G | ud | REGULADOR PRESION DIFERENCIAL | 2 | 10.370185480149 |
| W435GH34G | ud | SENSOR HUMEDAD CONDUCTO | 3 | 65.331168507054 |
| 34G34G | ud | PLANTWATCH PRO3 PANEL 10U | 1 | 2626.35 |
| 2314G34G | ud | DETECTOR FLUJO AIRE | 1 | 137.0224507705 |
| 324GT4G | ud | 16NMMOD24 | 3 | 51.590922750328 |
| 234Y345H | ud | SENSOR TEM SALA | 4 | 14.040251122594 |
| 342T324T | ud | ON/OFF ACTUATOR16NM 24V | 3 | 41.560743351495 |
| 234523E | ud | VG88 32/16 GA25 | 2 | 252.60451806034 |
| 234RT34 | ud | FLOATING CONTROL24 VAC | 2 | 101.02180686641 |
| TRANS1 | m3 | TRANSP.VERTED.<20km.CARGA MAN. | 0.005 | 7.41 |
| %0500 | % | Medios auxiliares | 5 % |  |
| %PM01 | % | Pequeño material | 0.5 % |  |

**21.02.08DW** ud CONTROL DALI (25/07/2006)
1 ud × 12449.35 (12832.79 con costes indirectos) = 12832.79
Suministro e instalación de sistema de control de iluminacion por DALI enlazado por bus KNX y pasarela a BACNET-IP con los equipos de Schneider Electric o equivalente aprobado por la DF
Wiser for KNK y spaceLYnk son servidores web que permiten visualizar y controlar la instalación KNX en cualquier plataforma, PC,
tablet o Smartphone.
La visualización es libre, permite crear páginas completamente personalizadas.
Permite el control de la iluminación, persianas, clima, así como cualquier función disponible en KNX. Además disponen de un
potente calendario donde generar eventos dependiendo de la hora, día, mes, año y días predefinidos como vacaciones. Es posible
supervisar cámaras IP, integración con dispositivos ModBus y BACNET. También permite crear funciones lógicas avanzadas, enviar
alertas, generar gráficos, compararlos con periodos anteriores, almacenar los datos en su memoria interna y extraerlos a Excel.
• Visualización multiplataforma (PC, tablet o Smartphone)
• Control horario completo
• Supervisión energética
• Históricos de valores
• Memoria 4Gb
• Visualización de cámaras IP con MJPEG
• Lógica avanzada
• Función KNX – IP Router (KNX NET/IP Tunneling, KNX NET/IP routing, Multicast IP)
'• Función KNX – IP Gateway
• Envíos de E-Mail
• Datalogger
• Servidor FTP
• Comunicación ModBus RTU y TCP (maestro o esclavo)
• Comunicación BACNET IP server (Wiser for KNX 150 puntos, spaceLYnk 500 puntos)
• Comunicación DMX
• Comunicación RS232
• USB2.0
Fuente de alimentación REG DC 24 V/0 4 A
Fuente de alimentación SpaceLogic KNX de 640mA con filtro integrado. Dispone de salida adicional a 29Vcc y contacto libre de potencial de diagnóstico. Posivilidad de poner dos fuentes en paralelo para aumentar la potencia o como redundancia del sistema.
4X KNX DALI-Gateway Basic REG-K/2/16/64 Schneider Electric • Integra el bus DALI (Digital Addressable Lighting Interface) en una instalación KNX. Sistema maestro DALI con fuente de alimentación
incorporada. Permite conectar hasta 128 balastos electrónicos DALI a un solo gateway. Se pueden controlar dichos balastos
repartidos en 32 grupos.
• Posibilidad de configurar 32 escenas
• Tensión de alimentación: 100-240 V AC/DC, 50/60 Hz
• Acoplador al bus integrado
• Salidas: 2 x DALI (D+ D-) DC 16-18 V, max. 128 mA protegido contra cortocircuitos
• Ancho: 4 módulos DIN 18 mm
Incluso puesta en marcha una vez finalizados los trabajos de instalación y conexiones en las condiciones necesarias para el correcto funcionamiento de los equipos de control. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| PEMILU6648 | ud | Ingenieria, Programacion y Puesta en marcha (material) | 1 | 4112.9335635378 |
| 234G234G23 | m | CABLE BUS DALI LIBRE DE ALOGENOS (material) | 3675 | 0.8700155610154 |
| 2Q34GERFG | m | CABLE BUS KNX LIBRE DE ALOGENOS (material) | 723 | 0.7200128780817 |
| TRANS1 | m3 | TRANSP.VERTED.<20km.CARGA MAN. | 0.005 | 7.41 |
| 45H43H5EH |  | KNX SpaceLynk Logic Controller o equivalente (material) | 1 | 1390.8748770555 |
| 45HEWRH |  | Fuente de alimentación REG DC 24 V/0 4 A o equivalente (material) | 1 | 106.4819045252 |
| W45HW345H |  | Fuente alimentacion SpaceLogic KNX 640mA (material) | 1 | 279.95500724858 |
| 45H34H5W2 |  | KNX DALI-Gateway Basic REG-K/2/16/64 S o equivalente (material) | 4 | 547.35979002504 |
| %0500 | % | Medios auxiliares | 5 % |  |
| %PM01 | % | Pequeño material | 0.5 % |  |

**21.02.06** ud CONTROL CUADROS ELECTRICOS (25/07/2006)
1 ud × 8820.65 (9092.33 con costes indirectos) = 9092.33
Suministro e instalación de control maniobras de cuadros electricos, segun esquemas de principio (ver planos) y memoria descriptiva de equipos, Totalmente instalado, incluso puesta en marcha y configuración del sistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB225 | h. | Técnico programador de redes | 41.493 | 19.99 |
| 45H345H | ud | INSTALACION DE EQUIPOS Y CABLEADO | 30 | 104.37186678526 |
| 345YH345H | ud | MOD I/O IOM3731 (material) | 49 | 89.761605467521 |
| TRANS1 | m3 | TRANSP.VERTED.<20km.CARGA MAN. | 0.005 | 7.41 |
| %0500 | % | Medios auxiliares | 5 % |  |
| %PM01 | % | Pequeño material | 0.5 % |  |

**21.02.07W** ud CONTROL CENTRAL BMS (25/07/2006)
1 ud × 38195.53 (39371.95 con costes indirectos) = 39371.95
Suministro e instalación de central de control y comunicaciones, Sistema central de Control Carrier I-VU tm
'Software ENTERPRISE SERVER, Plataforma EcoStruxure for Buildings. Enterprise Server es el punto central desde donde los usuarios pueden configurar, controlar, y monitorizar el sistema completo controlado por varios Enterprise Server. la licencia SXWSWESXX00010 puede gestionar hasta 10 SmartX Controllers. Potente sistema de Networking, puede ejecutar multiples programas de control usando diferentes protocolos (TCP/IP, DHCP/DNS, HTTP, NTP, SMTP, etc...) , maneja alarmas , usuarios, horarios, eventos y registros. La información puede liberarse al usuario directamente así como a otros dispositivos y servidores. Dos tipos de programación , mediante script y mediante diagrama de bloques. El Enterprise Server contiene el histórico y la configuración de la BBDD. Soporta BACNET, MODBUS y LONWORKS mediante driver's Nativos.
Incluye Licencia de REPORT SERVER, que permite al usuario maximizar el uso de su energía, además permite arquitecturas abiertas con SQL, Report Scheduling, Web acces para facilitar la accesibilidad, Predefinición automática de Reportes, Import and Export Reports, Personalización de Reportes .Requiere SO Microsoft Windows XP SP3 (32-bit) o W7 o W. Server 2008 + Microsoft Net3.5 SP1. Si queremos explotar el potencial de Report Server Necesitaremos Microsoft SQL 2008.
Incluye 3 interfaces de usuario a elegir entre licencia CLIENT Workstation o Webstation.
Marca: Schneider Electric
Incluye las integraciones
I'TRABAJOS DE INGENIERÍA , PROGRAMACIÓN Y PUESTA EN MARCHA de las Instalaciones de CONTROL DE CLIMA incluidas en este proyecto.
Comprende: • Desarrollo, de forma consensuada con la Dir.Facultativa y/o representantes de la Propiedad, del proyecto de Control de Clima en cuanto a las necesidades del sistema y soluciones generales. Incluye el replanteo técnico correspondiente a la arquitectura de comunicaciones correspondiente al edificio/s objeto del proyecto.• Ingenieria del sistema, selección de controladores y material de campo, realización de esquemas de conexionado • Programación de controladores para la implementación de las regulaciones, automatizaciones y gestión del sistema, según el proyecto de detalle. • Diseño de las pantallas gráficas de supervisión , con puntos de interacción con el sistema, para el/los puesto/s central/es de control. • Verificación del correcto funcionamiento del sistema de control de Clima.
' • Puesta en marcha , comprobación de todas las señales tanto físicas como de integración • Verificación del correcto funcionamiento del sistema de control de Clima• Un curso de formación para el personal designado a la explotación del sistema. • Es necesaria la presencia de un representante del instalador durante la puesta en marcha.
La puesta en marcha comenzará cuando la instalación se haya ejecutado al 95% y se acordará con Schneider Electric la fecha de inicio. Antes de iniciar la puesta en marcha deberá estar finalizada la red de comunicaciones. Todos los equipos deberán estar con alimentación eléctrica para realizar la puesta en marcha, si por causas ajenas, la alimentación eléctrica no es estable y produce retrasos en la puesta en marcha, se valorara aparte.
TRABAJOS DE INGENIERÍA , PROGRAMACIÓN Y PUESTA EN MARCHA de las Instalaciones de CONTROL DE ILUMINACIÓN incluidas en este proyecto.
Comprende: • Desarrollo, de forma consensuada con la Dir.Facultativa y/o representantes de la Propiedad, del proyecto de Control de Iluminación en cuanto a las necesidades del sistema y soluciones generales. Incluye el replanteo técnico correspondiente a la arquitectura de comunicaciones correspondiente al edificio/s objeto del proyecto. • Programación de controladores para la implementación de las regulaciones, automatizaciones y gestión del sistema, según el proyecto de detalle. • Diseño de las pantallas gráficas de supervisión , con puntos de interacción con el sistema, para el/los puesto/s central/es de control. • Verificación del correcto funcionamiento del sistema de control de Iluminación. • Un curso de formación para el personal designado a la explotación del sistema. • Es necesaria la presencia de un representante del instalador durante la puesta en marcha.
INTEGRACIÓN EN EL SISTEMA DE SUPERVISIÓN del subsistema de control y gestión de Calderas con 15 puntos aproximadamente por equipo. mediante protocolo LON, Bacnet o Modbus
Comprende: • Mapeo de variables, según documentación del sistema. • Diseño de las pantallas gráficas de supervisión, con puntos de interacción con el sistema, para el/los puesto/s central/es de control.
Se excluye: • Interface y/o software necesario para la comunicación mediante protocolos abiertos (Lon, BacNet, Modbus) del sistema que se integra (suministrado por terceros) • Tarjetas de entradas/salidas del sistema a integrar, cuando sean requeridas • Documentación técnica completa, así como planos as-buit en soporte informático, del sistema que se integra. • Cualquier material y/o trabajo que deba proporcional el suministrador del sistema que se integra.
''INTEGRACIÓN EN EL SISTEMA DE SUPERVISIÓN del Sistema de Control y Supervisión Eléctrico del edificio mediante protocolo Modbus/TCP según Listado de Señales facilitado. Se integrrarán 10 cuadros eléctricos, que deberán estar certificados mediante software Ecoreach, que intervendrá en las distintas fases del proyecto (configuración y pruebas de los equipos, puesta en marcha y posterior mantenimiento).
Este software es compatible con los siguientes equipos inteligentes:
- Interruptor automático Masterpact NT/NW (IEC y UL)
- Interruptor automático Masterpact MTZ (IEC)
- Interruptor automático Compact NSX 100-630 (IEC)
- Interruptor automático Compact NS 630b-3200A (IEC)
- Acti 9 Smartlink (Modbus, Ethernet y Lite)
- Sensores de energía PowerTag (A9MEM1520, A9MEM1521, A9MEM1522, A9MEM1540, A9MEM1541, A9MEM1542)
-Medidores de alimentación (series PM5100, PM5300, PM5500, iEM3000 e iEM2000)
La integración constará de un Analizador de redes, 10 contadores de energía y 12 contactores por cuadro.
'La integración comprenderá:
Mapeo de variables, según documentación del sistema. Diseño de las pantallas gráficas de supervisión, con puntos de interacción con el sistema, para el puesto central de control.
Se excluye:
Interface y/o software necesario para la comunicación mediante protocolos abiertos (Lon, BacNet, Modbus) del sistema que se integra (suministrado por terceros). Cualquier material y/o trabajo que deba proporcional el suministrador del sistema que se integra.
INTEGRACIÓN EN EL SISTEMA DE SUPERVISIÓN del subsistema de control y gestión del sistema de ENFRIADORAS del edificio comprendiendo 1 Enfriadora con 20 puntos aproximadamente. mediante protocolo Bacnet o Modbus
Comprende: • Mapeo de variables, según documentación del sistema. • Diseño de las pantallas gráficas de supervisión, con puntos de interacción con el sistema, para el/los puesto/s central/es de control.
Se excluye: • Interface y/o software necesario para la comunicación mediante protocolos abiertos (Lon, BacNet, Modbus) del sistema que se integra (suministrado por terceros) • Tarjetas de entradas/salidas del sistema a integrar, cuando sean requeridas • Documentación técnica completa, así como planos as-buit en soporte informático, del sistema que se integra. • Cualquier material y/o trabajo que deba proporcional el suministrador del sistema que se integra.
INTEGRACIÓN EN EL SISTEMA DE SUPERVISIÓN del subsistema de control y gestión del sistema de Equipos de Climatización del edificio con 30 señales mediante protocolo Bacnet o Modbus según Listado de señales..
Comprende: • Mapeo de variables, según documentación del sistema. • Diseño de las pantallas gráficas de supervisión, con puntos de interacción con el sistema, para el/los puesto/s central/es de control.
Se excluye: • Interface y/o software necesario para la comunicación mediante protocolos abiertos (Lon, BacNet, Modbus) del sistema que se integra (suministrado por terceros) • Tarjetas de entradas/salidas del sistema a integrar, cuando sean requeridas • Documentación técnica completa, así como planos as-buit en soporte informático, del sistema que se integra. • Cualquier material y/o trabajo que deba proporcional el suministrador del sistema que se integra.
INTEGRACIÓN EN EL SISTEMA DE SUPERVISIÓN del subsistema de control y gestión del sistema de Grupos Electrógenos del edificio comprendiendo 1 Grupo Electrógeno con 15 puntos aproximadamente.
Comprende: • Mapeo de variables, según documentación del sistema. • Diseño de las pantallas gráficas de supervisión, con puntos de interacción con el sistema, para el/los puesto/s central/es de control.
Se excluye: • Interface y/o software necesario para la comunicación mediante protocolos abiertos (Lon, BacNet, Modbus) del sistema que se integra (suministrado por terceros) • Tarjetas de entradas/salidas del sistema a integrar, cuando sean requeridas • Documentación técnica completa, así como planos as-buit en soporte informático, del sistema que se integra. • Cualquier material y/o trabajo que deba proporcional el suministrador del sistema que se integra.
Incluye :
Instalación de señales digital de cuadro, conexionando en cuadro eléctrico y en cuadro de control los estados y las ordenes, con la p.p. de su tubo, cableado y de su puesta en marcha.
Instalación de señal digital de variadores, conexionando en variador de velocidad y en cuadro de control los regulación 0-
10V, estados y las ordenes, con la p.p. de su tubo, cableado y de su puesta en marcha.
Instalación de señal digital / analógica de campo, colocando el elemento de campo (actuador válvula, sonda temperatura etc), con la p.p. de su tubo, cableado y de su puesta en marcha.
Instalación de Fancoils de clima, instalando las 2 válvulas, las tres velocidades, termostato, conexionado
de los 230V, bus de comunicación, con la p.p. de tubo Libre de Halógenos, cable Libre de halógenos, de su
puesta en marcha y de su conexionado.
Instalación del Bus Bacnet de comunicaciones, con la p.p.
Incluye :
Instalación de señales digital de cuadro, conexionando en cuadro eléctrico y en cuadro de control los estados y las ordenes, con la p.p. de su tubo, cableado y de su puesta en marcha.
Instalación de señal digital de variadores, conexionando en variador de velocidad y en cuadro de control los regulación 0-
10V, estados y las ordenes, con la p.p. de su tubo, cableado y de su puesta en marcha.
Instalación de señal digital / analógica de campo, colocando el elemento de campo (actuador válvula, sonda temperatura etc), con la p.p. de su tubo, cableado y de su puesta en marcha.
Instalación de Fancoils de clima, instalando las 2 válvulas, las tres velocidades, termostato, conexionado
de los 230V, bus de comunicación, con la p.p. de tubo Libre de Halógenos, cable Libre de halógenos, de su
puesta en marcha y de su conexionado.
Instalación del Bus Bacnet de comunicaciones, con la p.p.
Segun esquemas de principio (ver planos) y memoria descriptiva de equipos, Totalmente instalado, incluso puesta en marcha y configuración del sistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio |
|---|---|---|---|---|
| O01OB225 | h. | Técnico programador de redes | 21.17 | 19.99 |
| 23G314G | m | CABLE BUS BACNET LIBRE DE ALOGENOS (material) | 1500 | 0.7200128780817 |
| 234G098U3R | m | CABLE SEÑALES I/O ANALOGICAS LIBRE DE ALOGENOS (material) | 2000 | 0.6800121626327 |
| 234TY234TY | ud | INTEGRACION ANALIZADOR DE RED (material) | 1 | 2128.0080613494 |
| F234G78Y3HERG | ud | INTEGRACION CONTADORES DE ENERGIA (material) | 6 | 142.92255629922 |
| 1234T123 | ud | INTEGRACION SPLITS+INTERFECE UNIT (material) | 1 | 2002.6858198477 |
| 1324T324T | ud | INTEGRACION MODBUS (material) | 1 | 857.49533707988 |
| 45H345H | ud | INSTALACION DE EQUIPOS Y CABLEADO | 80 | 104.37186678526 |
| TRANS1 | m3 | TRANSP.VERTED.<20km.CARGA MAN. | 0.005 | 7.41 |
| %0500 | % | Medios auxiliares | 5 % |  |
| 324F3F4 |  | Enterprise Server para 10 SmartX Server (material) | 1 | 2180.519000555 |
| P234G32G4 |  | SERVIDOR WINDOWS (material) | 1 | 1377.7446422094 |
| P245H324HG |  | Ingenieria y PEM (material) | 1 | 6960.7344990339 |
| P235H34Y8HG |  | Integraciones (material) | 1 | 9575.0312580966 |
| %PM01 | % | Pequeño material | 0.5 % |  |

**21.02.07W1** ud SUBESTACION DE CONTROL TIPO 5 (02/02/2017)
6 ud × 5546.46 (5717.29 con costes indirectos) = 34303.74
Suministro e instalación de central de control y comunicaciones, Sistema central de Control Carrier I-VU tm
SUBESTACION DE CONTROL TIPO 5, con armario y equipos para el control según listado de señales, con capacidad para albergar un máximo de 1 controlador Smart Automation Server y diez modulos de entrada / salida. Plataforma EcoStruxure Building, Hot-Swap, CPU Controlador de módulos Entrada/Salida y Servidor/Gestor de comunicaciones, Incorpora Webserver, con comunicaciones LON, Bacnet y ModBus Nativo (según controlador). Autodireccionable, Soporta TCP/IP , DHCP/DNS , HTTP, NTP, SMTPv3 y WebSevices (SOAP,REST). Alimentación directamente por backplane. Instalación en carril DIN. Incluye cable de conexiones en ángulo y clip para carril DIN.
Suministrado en cuadro de de control con dimensiones 800x800x200.
Precio válido si se han agrupado correctamente los equipos de control y el armario
Excluye:
. Conexionado cableado a bornero.
Marca: Schneider Electric
Segun esquemas de principio (ver planos) y memoria descriptiva de equipos, Totalmente instalado, incluso puesta en marcha y configuración del sistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB225 | h. | Técnico programador de redes | 4.234 | 19.99 | 84.64 |
| %0500 | % | Medios auxiliares | 5 % | 84.64 | 4.23 |
| 32TG3G | ud | CONTROL TIPO 5 (material) | 1 | 5429.997120411 | 5430.00 |
| %PM01 | % | Pequeño material | 0.5 % | 5518.87 | 27.59 |
|  |  | Total |  |  | 5546.46 |

**21.02.005** ud CONTROL EXTRACCION (18/11/2020)
1 ud × 555.49 (572.6 con costes indirectos) = 572.60
Suministro e instalación de Partida de interface en protocolo ModBus entre el Sistema de Control y los Analizadores de Redes (3 uds.) para la monitorización y supervisión de los consumos eléctricos, para un total de 30 puntos de control. Se incluye tanto el hardware de interface como la programación y configuración del Sistema de Trend.
Los Analizadores de Redes a integrar estarán interconectados y dispondrán de la electrónica necesaria para conectarse con el Sistema de Control de Trend en un único punto con comunicación en el siguiente protocolo estándar: ModBus. No están incluidas las tarjetas de comunicación de los Analizadores de Redes a integrar ni cualquier otro elemento de interface dentro de dicho Subsistema. Incluso transporte, montaje, p.p. de piezas especiales, accesorios y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB225 | h. | Técnico programador de redes | 1.694 | 19.99 | 33.86 |
| 45H345H | ud | INSTALACION DE EQUIPOS Y CABLEADO | 2 | 104.37186678526 | 208.74 |
| 45YG45HUD |  | CONTROLADOR MS-FEC1611-D o equivalente (material) | 1 | 226.09404389652 | 226.09 |
| 234534GP |  | CUADRO ELECTRICO CONTROL P (material) | 1 | 81.291453971199 | 81.29 |
| %0050 | % | Medios auxiliares | 0.5 % | 549.98 | 2.75 |
| %PM01 | % | Pequeño material | 0.5 % | 552.73 | 2.76 |
|  |  | Total |  |  | 555.49 |

### 21.04 SEGURIDAD ANTIINTRUSIÓN (02/02/2017)
Importe: 3920.32
Relación comercial: ADMON: Conselleria, 3911.08, Alicante, 3916.54, Andalucía, 3920.11, Aragón, 3924.52, Asturias, 3932.29, Baleares, 3916.33, Canarias, 3913.39, Cantabria, 3917.38, Castellón, 3919.69, Castilla - La Manc, 3912.34, Castilla y León, 3917.8, Cataluña, 3928.3, Comunitat Valencia, 3918.43, Extremadura, Galicia, 3916.96, Madrid (Comunidad, 3931.45, Murcia (Región), 3916.75, Navarra (Comunidad, País Vasco, 3935.86, Rioja, La, 3923.26, Valencia, 3919.27

**21.04.001** ud CONTRAL INTRUSION GALAXY (02/02/2017)
1 ud × 505.4 (520.97 con costes indirectos) = 520.97
Suministro e instalacion de CENTRAL CPU de GD 96 GALAXSY o equivalente aprobado por la direccion facultativa. Certificada EN50131,Grado 3. Incluye transformador de 220V/16,5VAC. Comunicador telefónico incorporado. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 2.358 | 18.5 | 43.62 |
| O01OB223 | h. | Oficial 2ª Instalador telecomunicación | 2.358 | 17.5 | 41.27 |
| P01DW090NNN | ud | Pequeño material | 7 | 0.0700012520357 | 0.49 |
| M14IT0258D | ud | cpu GD 96 (material) | 1 | 395.94708187177 | 395.95 |
| %0500 | % | Medios auxiliares | 5 % | 481.33 | 24.07 |
|  |  | Total |  |  | 505.4 |

**21.04.002** ud F.A.INTELIGENTE 12V 3A (02/02/2017)
1 ud × 138.94 (143.22 con costes indirectos) = 143.22
Suministro e instalacion de Fuente de Alimentación Inteligente 12V 3A. Incluye módulo expansor supervisado para controles GALAXY o equivalente aprobado por la direccion facultativa, de 8 entradas identificadas individualmente de doble balanceo y 4 salidas lógicas programables. Se suministra en caja metálica auto protegida por támper de dimensiones 415 x 310 x 93mm. Homologada EN50131-6 grado 3. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 0.198 | 18.5 | 3.66 |
| O01OB223 | h. | Oficial 2ª Instalador telecomunicación | 0.198 | 17.5 | 3.47 |
| P01DW090NNN | ud | Pequeño material | 7 | 0.0700012520357 | 0.49 |
| M14IT02D01 | ud | fa inteligente (material) | 1 | 124.70223041221 | 124.70 |
| %0500 | % | Medios auxiliares | 5 % | 132.32 | 6.62 |
|  |  | Total |  |  | 138.94 |

**21.04.003** ud TECLADO LCD CP037 (02/02/2017)
1 ud × 69.53 (71.67 con costes indirectos) = 71.67
Suministro e instalacion deTeclado LCD Galaxy CP037 o equivalente aprobado por la direccion facultativa, Consola LCD numérica direccionable. Teclas de silicona retroiluminadas. Tapa extraíble. Leeds indicadores. Zumbador incorporado. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 0.198 | 18.5 | 3.66 |
| O01OB223 | h. | Oficial 2ª Instalador telecomunicación | 0.198 | 17.5 | 3.47 |
| P01DW090NNN | ud | Pequeño material | 7 | 0.0700012520357 | 0.49 |
| M14IT02D02 | ud | TEC INT (material) | 1 | 58.601048132762 | 58.60 |
| %0500 | % | Medios auxiliares | 5 % | 66.22 | 3.31 |
|  |  | Total |  |  | 69.53 |

**21.04.004** ud CONTACTO MAGNETICO (02/02/2017)
27 ud × 21.96 (22.64 con costes indirectos) = 611.28
Suministro e instalacion de Contacto Magnético montaje en Superficie, Normalmente Cerrado y Normalmente Abierto. Potencia Nominal de 25mm. Ocultador de Conexión y R.F.L. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 0.079 | 18.5 | 1.46 |
| O01OB223 | h. | Oficial 2ª Instalador telecomunicación | 0.079 | 17.5 | 1.38 |
| P01DW090NNN | ud | Pequeño material | 7 | 0.0700012520357 | 0.49 |
| M14IT02D05 | ud | CONTACTO MAGNETICO (material) | 1 | 17.580314439829 | 17.58 |
| %0500 | % | Medios auxiliares | 5 % | 20.91 | 1.05 |
|  |  | Total |  |  | 21.96 |

**21.04.005** ud CABLE APANTALLADO ALARMA (02/02/2017)
1252 ud × 1.45 (1.49 con costes indirectos) = 1865.48
Suministro e instalacion de Cable indicado para instalaciones de alarma, seguridad Cobre electrolítico flexible pulido, aislamiento de polietileno (PE) BDPE según UNE 50290. Pantalla de aluminio poliéster + hilo de drenaje. Cubierta de poliolefina según UNE 50290. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB222 | h. | Oficial 1ª Instalador telecomunicación | 0.016 | 18.5 | 0.30 |
| O01OB223 | h. | Oficial 2ª Instalador telecomunicación | 0.016 | 17.5 | 0.28 |
| M14IT02D08 | ud | cableado (material) | 1 | 0.8000143089797 | 0.80 |
| %0500 | % | Medios auxiliares | 5 % | 1.38 | 0.07 |
|  |  | Total |  |  | 1.45 |

**21.04.006** ud DETECTOR DE MOVIMIENTO (02/02/2017)
21 ud × 32.69 (33.7 con costes indirectos) = 707.70
Detector de presencia, Eunea Merlin Gerin serie ÚNICA, o equivalente aprobado por la direccion facultativa, incluyendo caja de registro, caja de mecanismo universal con tornillos, detector de movimiento Eunea serie Unica Basic. Incluso transporte, montaje, p.p. de piezas especiales, accesorios, cajas de registro, soportes y pequeño material auxiliar. Comprende todos los trabajos y materiales necesarios para dejar la unidad completa, totalmente instalada, probada y en perfecto estado de funcionamiento, segun Documentos de Proyecto, indicaciones de la D.F. y normativa vigente, i/ p.p. de pruebas, documentación final con planos as built y legalización de la instalación según normativa viegente, p.p. de limpieza final y retirada de escombros a pie de carga, transporte a vertedero y canon de vertido y con p.p.de medios auxiliares y medidas de protección y seguridad necesarias para realizar los trabajos; con marcado CE y DdP (Declaración de prestaciones), cumplimiento del reglamento (UE), según norma EN y UNE aplicable a los materiales de la partida, i/ p.p. tasas de industria, colegiación y organismos de control autorizado.

| Código | Ud | Descripción | Rendimiento | Precio | Importe |
|---|---|---|---|---|---|
| O01OB200 | h | Oficial 1ª electricidad | 0.085 | 18.5 | 1.57 |
| O01OB220 | h | Ayudante electricista | 0.085 | 16 | 1.36 |
| P17MDSX | ud | Detector movimiento mds | 1 | 28.010500993151 | 28.01 |
| P17MEU050X | ud | Caja mecan. empotrar enlazable | 1 | 0.120002146347 | 0.12 |
| P01DW090NNN | ud | Pequeño material | 1 | 0.0700012520357 | 0.07 |
| %0500 | % | Medios auxiliares | 5 % | 31.13 | 1.56 |
|  |  | Total |  |  | 32.69 |

Relación comercial: ADMON: Conselleria, 32.27, Alicante, 32.52, Andalucía, 32.68, Aragón, 32.89, Asturias, 33.25, Baleares, 32.51, Canarias, 32.37, Cantabria, 32.56, Castellón, 32.66, Castilla - La Manc, 32.32, Castilla y León, 32.58, Cataluña, 33.06, Comunitat Valencia, 32.61, Extremadura, Galicia, 32.54, Madrid (Comunidad, 33.21, Murcia (Región), 32.53, Navarra (Comunidad, País Vasco, 33.41, Rioja, La, 32.83, Valencia, 32.64

| Medición | Uds. | Parcial |
|---|---|---|
|  | 11 | 11.00 |
| Subtotal |  | 11.00 |
|  | 10 | 10.00 |
| Subtotal |  | 10.00 |
| Total |  | 21 |

### 14ITCONTR CCTV (25/07/2006)
Importe: 14431.87

**E19CABFOOM3** M CABLE FO MM OM3 LSZH 50/125 2000MHZ-KM (18/11/2020)
980 M × 1.39 (1.43 con costes indirectos) = 1401.40
Suministro e instalacion de Cable de fibra óptica Duplex Multi-Modo (MM) que cumple el estándar OM3 de ISO-11801. cables OM3 utilizan fibra multimodo optimizada de 50/125 µm y permiten una velocidad de hasta 10 Gigabit Ethernet a una distancia de 300 m. . Cable verificado 100%, de primera calidad y LSZH. Sección del núcleo central y su revestimiento de 50/125 micrones (µm). Sección total de cada cable de 2.0 mm (incluyendo la fibra kevlar y la vaina de color naranja).
Incluso transporte, montaje, conexionado, parte proporcional de accesorios, cajas de registro, soportes, pequeño material auxiliar. Todo ello segun normativa vigente. Medido según modelaje en Revit.

| Código | Ud | Descripción | Rendimiento | Precio | Importe |
|---|---|---|---|---|---|
| O01OB222 | h. | Oficial 1ª Instalador telecomunicación | 0.017 | 18.5 | 0.31 |
| O01OB223 | h. | Oficial 2ª Instalador telecomunicación | 0.017 | 17.5 | 0.30 |
| MFO502000 | M | FO MM OM3 LSHZ 50/125 o equivalente (material) | 1 | 0.7600135935307 | 0.76 |
| %0050 | % | Medios auxiliares | 0.5 % | 1.37 | 0.01 |
| %PM01 | % | Pequeño material | 0.5 % | 1.38 | 0.01 |
|  |  | Total |  |  | 1.39 |

**E19CERTINST09** UD CERTIFICACION CABLEADO Y TOMAS (18/11/2020)
1 UD × 431.93 (445.23 con costes indirectos) = 445.23
Verificacion y certificacion de tomas informaticas y cable verificado 100%, para los estandares de cableado CAT6 y FO
Incluso transporte, montaje, conexionado, parte proporcional de accesorios, cajas de registro, soportes, pequeño material auxiliar. Todo ello segun normativa vigente.

| Código | Ud | Descripción | Rendimiento | Precio | Importe |
|---|---|---|---|---|---|
| O01OB222 | h. | Oficial 1ª Instalador telecomunicación | 4.234 | 18.5 | 78.33 |
| O01OB223 | h. | Oficial 2ª Instalador telecomunicación | 4.234 | 17.5 | 74.10 |
| WERTB5W45 |  | certificacion (material) | 1 | 275.21492246788 | 275.21 |
| %0050 | % | Medios auxiliares | 0.5 % | 427.64 | 2.14 |
| %PM01 | % | Pequeño material | 0.5 % | 429.78 | 2.15 |
|  |  | Total |  |  | 431.93 |

**08.13.07** ud INGENIERIA, PROGRAMACION Y PUESTA EN SERVICIO (18/11/2020)
1 ud × 1600.24 (1649.53 con costes indirectos) = 1649.53
Realización de los trabajos de Diseño sobre plano y configuración in-situ del AP hasta 35 viviendas horizontales
, Ingeniería, programación y puesta en servicio, correspondiente . Curso de formación para los operadores del sistema de gestión, con entrega de los manuales de usuario, fundamentos, guia del operador, planos y esquemas de conexionado para la correcta instalación y operación de los equipos.

| Código | Ud | Descripción | Rendimiento | Precio | Importe |
|---|---|---|---|---|---|
| O01OB222 | h. | Oficial 1ª Instalador telecomunicación | 7.621 | 18.5 | 140.99 |
| O01OB223 | h. | Oficial 2ª Instalador telecomunicación | 7.621 | 17.5 | 133.37 |
| 34GERHERH |  | diseño (material) | 1 | 1310.0034305965 | 1310.00 |
| %0050 | % | Medios auxiliares | 0.5 % | 1584.36 | 7.92 |
| %PM01 | % | Pequeño material | 0.5 % | 1592.28 | 7.96 |
|  |  | Total |  |  | 1600.24 |

**14ITCCT34D** ud HDD SATA 4 TB SEAGATE SURVEILLANCE ESPECIAL DVRS (18/11/2020)
8 ud × 69.82 (71.97 con costes indirectos) = 575.76
Suministro e instalacion de Iptecno SATA4000SV35 HDD SATA 4 TB Seagate SURVEILLANCE Especial DVRs
o equivalente aprobado por la direccion facultativa
Incluso transporte, montaje, conexionado, parte proporcional de accesorios, cajas de registro, soportes, pequeño material auxiliar. Todo ello segun normativa vigente.

| Código | Ud | Descripción | Rendimiento | Precio | Importe |
|---|---|---|---|---|---|
| O01OB222 | h. | Oficial 1ª Instalador telecomunicación | 0.085 | 18.5 | 1.57 |
| O01OB223 | h. | Oficial 2ª Instalador telecomunicación | 0.085 | 17.5 | 1.49 |
| P01DW090NNN | ud | Pequeño material | 0.1 | 0.0700012520357 | 0.01 |
| M14CCTQ3DS | ud | HDD SATA 4 TB Seagate SURVEILLANCE Especial DVRs o equivalente (material) | 1 | 66.051181385136 | 66.05 |
| %0050 | % | Medios auxiliares | 0.5 % | 69.12 | 0.35 |
| %PM01 | % | Pequeño material | 0.5 % | 69.47 | 0.35 |
|  |  | Total |  |  | 69.82 |

**14ITCCT324RWA** ud TUBULAR IP DH-IPC-HFW3841E-AS(-SA) IP67 POE (18/11/2020)
8 ud × 410.37 (423.01 con costes indirectos) = 3384.08
Suministro e instalacion de camara DDH-IPC-HFW3841E-AS(-SA)
H-IPC-HDBW3841E-(A)SMP, 1/2.8” CMOS image sensor, low illuminance, high image definition
· Outputs max. 8MP (3840 × 2160) @20 fps (AI function enabled by
default)and supports 8MP (3840 × 2160) @25/30 fps (when AI function
disabled)
· H.265 codec, high compression rate, low bit rate
· Built-in IR LED, max. IR distance: 30 m
· ROI, SMART H.264+/H.265+, flexible coding, applicable to various
bandwidth and storage environments.
· Rotation mode, WDR, 3D DNR, HLC, BLC, digital watermarking,
applicable to various monitoring scenes
· Intelligent detection: Intrusion, tripwire (support the classification and
accurate detection of vehicle and human)
· Abnormality detection: Motion detection, video tampering, scene
changing, audio detection , no SD card, SD card full, SD card error,
network disconnection, IP conflict, illegal access, and voltage detection
· Alarm: 1 in, 1 out (Only - AS supports); audio: 1 in, 1 out
(Only - AS supports)
· Supports max. 256 G Micro SD card, built-in Mic
· 12V DC/PoE power supply
· IP67 protection
· SMD Plus
o equivalente aprobado por la direccion facultativa
Incluso transporte, montaje, conexionado, parte proporcional de accesorios, cajas de registro, soportes, pequeño material auxiliar. Todo ello segun normativa vigente.

| Código | Ud | Descripción | Rendimiento | Precio | Importe |
|---|---|---|---|---|---|
| O01OB222 | h. | Oficial 1ª Instalador telecomunicación | 0.169 | 18.5 | 3.13 |
| O01OB223 | h. | Oficial 2ª Instalador telecomunicación | 0.169 | 17.5 | 2.96 |
| P01DW090NNN | ud | Pequeño material | 0.2 | 0.0700012520357 | 0.01 |
| M14CCDFWD | ud | HFW3841E o equivalente (material) | 1 | 402.22719419726 | 402.23 |
| %0050 | % | Medios auxiliares | 0.5 % | 408.33 | 2.04 |
|  |  | Total |  |  | 410.37 |

**14ITCCT334R** ud TUBULAR IP DH-HAC_HDW1500TZAPOC IP67 POE (18/11/2020)
5 ud × 580.58 (598.46 con costes indirectos) = 2992.30
Suministro e instalacion de camara DH-HAC-HDW1500T-Z-A-POC
Camera
Image Sensor 1/2.7" CMOS
Effective Pixels 2592(H)×1944(V), 5MP
Scanning System Progressive
Electronic Shutter Speed PAL: 1/25~1/100000s
NTSC: 1/30~1/100000s
Minimum Illumination 0.02Lux/F1.8, 30IRE, 0Lux IR on
S/N Ratio More than 65dB
IR Distance Up to 60m (197feet)
IR On/Off Control Auto / Manual
IR LEDs 2
Lens
Lens Type Motorized lens / Fixed iris
Mount Type Board-in
Focal Length 2.7-12mm
Max Aperture F1.8
Angle of View H: 93°~30°
V: 68°~22°
Focus Control Motorized
Close Focus Distance 800mm
31.50''
DORI
Definition
Distance
Wide Tele
etect 25px/m (8px/ft) 67m(220ft) 198m(650ft)
bserve 63px/m (19px/ft) 27m(89ft) 79m(259ft)
ecognize 125px/m (38px/ft) 13m(43ft) 39m(128ft)
entify 250px/m (76px/ft) 7m(22ft) 19m(62ft)
Video
Resolution 5MP (2592×1944)
Frame Rate 20fps@5MP, 25/30fps@4MP, 25/30fps@1080P
Video Output 1-channel BNC high definition video output / CVBS
video output (Can switch)
Day/Night Auto (ICR) / Manual
OSD Menu Multi-language
BLC Mode BLC / HLC / DWDR
WDR DWDR
Gain Control AGC
Noise Reduction 2D
White Balance Auto / Manual
Smart IR Auto / Manual
o equivalente aprobado por la direccion facultativa
Incluso transporte, montaje, conexionado, parte proporcional de accesorios, cajas de registro, soportes, pequeño material auxiliar. Todo ello segun normativa vigente.

| Código | Ud | Descripción | Rendimiento | Precio | Importe |
|---|---|---|---|---|---|
| O01OB222 | h. | Oficial 1ª Instalador telecomunicación | 0.169 | 18.5 | 3.13 |
| O01OB223 | h. | Oficial 2ª Instalador telecomunicación | 0.169 | 17.5 | 2.96 |
| P01DW090NNN | ud | Pequeño material | 0.2 | 0.0700012520357 | 0.01 |
| M14CCTQ34FWD | ud | HDW1500T o equivalente (material) | 1 | 571.59022340826 | 571.59 |
| %0050 | % | Medios auxiliares | 0.5 % | 577.69 | 2.89 |
|  |  | Total |  |  | 580.58 |

**14ITCCT324RW** ud DOMO DH-IPC-HDBW3841E-(A)S (18/11/2020)
10 ud × 135.48 (139.65 con costes indirectos) = 1396.50
Suministro e instalacion de camara DH-IPC-HDBW3841E-(A)S · 8MP, 1/2.8? CMOS o equivalente, image sensor, low illuminance, high image definition
· Outputs max. 8MP (3840 × 2160) @20 fps (AI function enabled by
default)and supports 8MP (3840 × 2160) @25/30 fps (when AI function
disabled)
· H.265 codec, high compression rate, low bit rate
· Built-in IR LED, max. IR distance: 30 m
· ROI, SMART H.264+/H.265+, flexible coding, applicable to various
bandwidth and storage environments.
· Rotation mode, WDR, 3D DNR, HLC, BLC, digital watermarking,
applicable to various monitoring scenes
· Intelligent detection: Intrusion, tripwire (support the classification and
accurate detection of vehicle and human)
· Abnormality detection: Motion detection, video tampering, scene
changing, audio detection (Only - AS supports), no SD card, SD card
full, SD card error, network disconnection, IP conflict, illegal access, and
voltage detection
· Alarm: 1 in, 1 out (Only - AS supports); audio: 1 in, 1 out (Only - AS
supports)
· Supports max. 256 G Micro SD card
· 12V DC/PoE power supply
· IP67, IK10 protection
· SMD Plus
o equivalente aprobado por la direccion facultativa
Incluso transporte, montaje, conexionado, parte proporcional de accesorios, cajas de registro, soportes, pequeño material auxiliar. Todo ello segun normativa vigente.

| Código | Ud | Descripción | Rendimiento | Precio | Importe |
|---|---|---|---|---|---|
| O01OB222 | h. | Oficial 1ª Instalador telecomunicación | 0.169 | 18.5 | 3.13 |
| O01OB223 | h. | Oficial 2ª Instalador telecomunicación | 0.169 | 17.5 | 2.96 |
| P01DW090NNN | ud | Pequeño material | 0.2 | 0.0700012520357 | 0.01 |
| M14CCTQ34FW | ud | DH-IPC-HDBW3841E-(A)S o equivalente (material) | 1 | 128.71230213597 | 128.71 |
| %0050 | % | Medios auxiliares | 0.5 % | 134.81 | 0.67 |
|  |  | Total |  |  | 135.48 |

**14ITCCT347G** ud NVR 32CH 320MBPS 4K H265 HDMI 2HDD E/S (18/11/2020)
2 ud × 337.73 (348.13 con costes indirectos) = 696.26
Suministro e instalacion de Iptecno NVR 32ch 320Mbps 4K H265 HDMI 2HDD E/S o equivalente aprobado por la direccion facultativa
Incluso transporte, montaje, conexionado, parte proporcional de accesorios, cajas de registro, soportes, pequeño material auxiliar. Todo ello segun normativa vigente.

| Código | Ud | Descripción | Rendimiento | Precio | Importe |
|---|---|---|---|---|---|
| O01OB222 | h. | Oficial 1ª Instalador telecomunicación | 1.694 | 18.5 | 31.34 |
| O01OB223 | h. | Oficial 2ª Instalador telecomunicación | 1.694 | 17.5 | 29.65 |
| P01DW090NNN | ud | Pequeño material | 10 | 0.0700012520357 | 0.70 |
| M14CCTQ3DA | ud | NVR 32ch 320Mbps 4K H265 HDMI 2HDD E/S o equivalente (material) | 1 | 274.36490726458 | 274.36 |
| %0050 | % | Medios auxiliares | 0.5 % | 336.05 | 1.68 |
|  |  | Total |  |  | 337.73 |

**14ITCCT3T43** ud UPLINK GIGABIT +1SFP 60W (18/11/2020)
3 ud × 146.49 (151 con costes indirectos) = 453.00
Suministro e instalacion de Iptecno Switch Rango Temp Extendida POE+ 4 puertos 10/100 +1 Uplink Gigabit +1SFP 60W o equivalente aprobado por la direccion facultativa
Incluso transporte, montaje, conexionado, parte proporcional de accesorios, cajas de registro, soportes, pequeño material auxiliar. Todo ello segun normativa vigente.

| Código | Ud | Descripción | Rendimiento | Precio | Importe |
|---|---|---|---|---|---|
| O01OB222 | h. | Oficial 1ª Instalador telecomunicación | 0.846 | 18.5 | 15.65 |
| O01OB223 | h. | Oficial 2ª Instalador telecomunicación | 0.846 | 17.5 | 14.81 |
| P01DW090NNN | ud | Pequeño material | 2 | 0.0700012520357 | 0.14 |
| M14CCW45H | ud | Switch Rango Temp o equivalente (material) | 1 | 115.16205977763 | 115.16 |
| %0050 | % | Medios auxiliares | 0.5 % | 145.76 | 0.73 |
|  |  | Total |  |  | 146.49 |

**14ITCCT3T43W2** ud SFP MULTIMODO (18/11/2020)
13 ud × 38.89 (40.09 con costes indirectos) = 521.17
Suministro e instalacion de SFP Multimodo MM LC 1.25Gbps 500m 850nm Doble Fibra o equivalente aprobado por la direccion facultativa
Incluso transporte, montaje, conexionado, parte proporcional de accesorios, cajas de registro, soportes, pequeño material auxiliar. Todo ello segun normativa vigente.

| Código | Ud | Descripción | Rendimiento | Precio | Importe |
|---|---|---|---|---|---|
| O01OB222 | h. | Oficial 1ª Instalador telecomunicación | 0.085 | 18.5 | 1.57 |
| O01OB223 | h. | Oficial 2ª Instalador telecomunicación | 0.085 | 17.5 | 1.49 |
| P01DW090NNN | ud | Pequeño material | 1 | 0.0700012520357 | 0.07 |
| W34GH342G |  | sfp (material) | 1 | 35.570636213009 | 35.57 |
| %0050 | % | Medios auxiliares | 0.5 % | 38.70 | 0.19 |
|  |  | Total |  |  | 38.89 |

**21.03.001** m LANMARK-6A CAT6A S/FTP 23 AWG LSZH ORANGE DCA S1D0A1
674 m × 1.32 (1.36 con costes indirectos) = 916.64

### MODA001 SISTEMA ASISTENCIAL (18/11/2020)
Importe: 31902.82

#### 25YTWREHG BUCLE MAGNETICO (18/11/2020)
Importe: 31902.82

**14ITCCTV001D** ud AMPLIFICADOR MARCA UNIVOX MODELO CLS-1 (18/11/2020)
7 ud × 352.77 (363.64 con costes indirectos) = 2545.48
Suministro e instalacion de Amplificador marca UNIVOX modelo CLS-1 o equivalente de calidad equivalente con caja soporte, para montaje en pared o sobre mesa, con alimentación de red fija, según UNE-EN 60118-4:2016.
Incluso transporte, montaje, conexionado, parte proporcional de accesorios, cajas de registro, soportes, pequeño material auxiliar. Todo ello segun normativa vigente.

| Código | Ud | Descripción | Rendimiento | Precio | Importe |
|---|---|---|---|---|---|
| O01OB222 | h. | Oficial 1ª Instalador telecomunicación | 0.088 | 18.5 | 1.63 |
| O01OB223 | h. | Oficial 2ª Instalador telecomunicación | 0.088 | 17.5 | 1.54 |
| WG32WQ4G | ud | pequeño material (material) | 7 | 1.1900212846073 | 8.33 |
| 234G534GT | u | Amplificador marca UNIVOX modelo CLS-1 (material) | 1 | 339.50607237326 | 339.51 |
| %0050 | % | Medios auxiliares | 0.5 % | 351.01 | 1.76 |
|  |  | Total |  |  | 352.77 |

| Medición | Uds. | Parcial |
|---|---|---|
| auditorio | 6 | 6.00 |
| comun | 1 | 1.00 |
| Subtotal |  | 7.00 |
| Total |  | 7 |

**14ITCCTV001DS** ud CONTROLADOR DE BUCLE MAGNÉTICO (18/11/2020)
7 ud × 1921.38 (1980.56 con costes indirectos) = 13863.92
Suministro e instalacion Controlador de bucle magnético de segmento, de la
marca UNIVOX, modelo SLS-3 o equivalente de calidad
equivalente.
Incluso transporte, montaje, conexionado, parte proporcional de accesorios, cajas de registro, soportes, pequeño material auxiliar. Todo ello segun normativa vigente.

| Código | Ud | Descripción | Rendimiento | Precio | Importe |
|---|---|---|---|---|---|
| O01OB222 | h. | Oficial 1ª Instalador telecomunicación | 0.088 | 18.5 | 1.63 |
| O01OB223 | h. | Oficial 2ª Instalador telecomunicación | 0.088 | 17.5 | 1.54 |
| WG32WQ4G | ud | pequeño material | 7 | 1.1900212846073 | 8.33 |
| 2345G345G | u | Controlador de bucle magnético (material) | 1 | 1900.3239890138 | 1900.32 |
| %0050 | % | Medios auxiliares | 0.5 % | 1911.82 | 9.56 |
|  |  | Total |  |  | 1921.38 |

| Medición | Uds. | Parcial |
|---|---|---|
| auditorio | 6 | 6.00 |
| comun | 1 | 1.00 |
| Subtotal |  | 7.00 |
| Total |  | 7 |

**14ITCCTV0SDS** ud AMPLIFICADOR DE INDUCCIÓN (18/11/2020)
7 ud × 806.55 (831.39 con costes indirectos) = 5819.73
Suministro e instalacion Amplificador de inducción para bucle magnético, de la
marca UNIVOX, modelo PLS-X3 o equivalente de calidad
equivalente. Montado en armario rack existente,
totalmente instalado, comprobado y en correcto estado
de funcionamiento, según UNE-EN 60118-4:2016.
Incluso transporte, montaje, conexionado, parte proporcional de accesorios, cajas de registro, soportes, pequeño material auxiliar. Todo ello segun normativa vigente.

| Código | Ud | Descripción | Rendimiento | Precio | Importe |
|---|---|---|---|---|---|
| O01OB222 | h. | Oficial 1ª Instalador telecomunicación | 0.088 | 18.5 | 1.63 |
| O01OB223 | h. | Oficial 2ª Instalador telecomunicación | 0.088 | 17.5 | 1.54 |
| WG32WQ4G | ud | pequeño material | 7 | 1.1900212846073 | 8.33 |
| 342G2345G |  | Amplificador de inducción (material) | 1 | 791.04414854025 | 791.04 |
| %0050 | % | Medios auxiliares | 0.5 % | 802.54 | 4.01 |
|  |  | Total |  |  | 806.55 |

| Medición | Uds. | Parcial |
|---|---|---|
| auditorio | 6 | 6.00 |
| comun | 1 | 1.00 |
| Subtotal |  | 7.00 |
| Total |  | 7 |

**14ITCCTV0SDSS** ml CINTA DE COBRE DE 25X12.5X0.1 MM (18/11/2020)
842 ml × 5.61 (5.78 con costes indirectos) = 4866.76
Suministro e instalacion Cinta de cobre de 25x12.5x0.1 mm, con aislante transparente de 0.24 mm, sección efectiva de 2.5 mm2, específica para sistemas de inducción magnética,
Incluso transporte, montaje, conexionado, parte proporcional de accesorios, cajas de registro, soportes, pequeño material auxiliar. Todo ello segun normativa vigente. Medido según modelaje en Revit.

| Código | Ud | Descripción | Rendimiento | Precio | Importe |
|---|---|---|---|---|---|
| O01OB222 | h. | Oficial 1ª Instalador telecomunicación | 0.088 | 18.5 | 1.63 |
| O01OB223 | h. | Oficial 2ª Instalador telecomunicación | 0.088 | 17.5 | 1.54 |
| WG32WQ4G | ud | pequeño material | 0.02 | 1.1900212846073 | 0.02 |
| Q345G2345H |  | Cinta de cobre de 25x12.5x0.1 mm (material) | 1 | 2.3900427480768 | 2.39 |
| %0050 | % | Medios auxiliares | 0.5 % | 5.58 | 0.03 |
|  |  | Total |  |  | 5.61 |

**14ITCCTV01F4** ml CINTA ADHESIVA PARA SEÑALIZACIÓN (18/11/2020)
842 ml × 5.41 (5.58 con costes indirectos) = 4698.36
Suministro e instalacion Cinta de cobre de 25x12.5x0.1 mm, con aislante transparente de 0.24 mm, sección efectiva de 2.5 mm2, específica para sistemas de inducción magnética,
Incluso transporte, montaje, conexionado, parte proporcional de accesorios, cajas de registro, soportes, pequeño material auxiliar. Todo ello segun normativa vigente. Medido según modelaje en Revit.

| Código | Ud | Descripción | Rendimiento | Precio | Importe |
|---|---|---|---|---|---|
| O01OB222 | h. | Oficial 1ª Instalador telecomunicación | 0.088 | 18.5 | 1.63 |
| O01OB223 | h. | Oficial 2ª Instalador telecomunicación | 0.088 | 17.5 | 1.54 |
| WG32WQ4G | ud | pequeño material | 0.025 | 1.1900212846073 | 0.03 |
| 134G23452G54 |  | Cinta adhesiva para señalización (material) | 1 | 2.1800389919697 | 2.18 |
| %0050 | % | Medios auxiliares | 0.5 % | 5.38 | 0.03 |
|  |  | Total |  |  | 5.41 |

**14ITFEW1F4** ud PLACA SEÑALIZACIÓN SISTEMA INDUCCIÓN MAGNÉTICA DE (18/11/2020)
7 ud × 15.05 (15.51 con costes indirectos) = 108.57
Suministro e instalacion Cinta de cobre de 25x12.5x0.1 mm, con aislante transparente de 0.24 mm, sección efectiva de 2.5 mm2, específica para sistemas de inducción magnética,
Incluso transporte, montaje, conexionado, parte proporcional de accesorios, cajas de registro, soportes, pequeño material auxiliar. Todo ello segun normativa vigente.

| Código | Ud | Descripción | Rendimiento | Precio | Importe |
|---|---|---|---|---|---|
| O01OB222 | h. | Oficial 1ª Instalador telecomunicación | 0.088 | 18.5 | 1.63 |
| O01OB223 | h. | Oficial 2ª Instalador telecomunicación | 0.088 | 17.5 | 1.54 |
| WG32WQ4G | ud | pequeño material | 0.025 | 1.1900212846073 | 0.03 |
| 24234G |  | Placa señalización sistema inducción magnética de (material) | 1 | 11.770210520864 | 11.77 |
| %0050 | % | Medios auxiliares | 0.5 % | 14.97 | 0.07 |
|  |  | Total |  |  | 15.05 |

| Medición | Uds. | Parcial |
|---|---|---|
| auditorio | 6 | 6.00 |
| comun | 1 | 1.00 |
| Subtotal |  | 7.00 |
| Total |  | 7 |

## 20 SANITARIOS Y GRIFERIAS (25/07/2006)
Importe: 45296.57
Con objeto de alcanzar 3 Puntos en el Requisito AG 1 del esquema Nueva Construcción del certificado medioambiental BREEAM ES, todos los grifos presentes en el proyecto contarán con un caudal de 6l/min o inferior. En el caso de duchas/bañeras el caudal máximo será de 9 l/min. Con objeto de alcanzar 3 Puntos en el Requisito AG 1 del esquema Nueva Construcción del certificado medioambiental BREEAM ES, todos los inodoros presentes en el proyecto contarán con una descarga doble de 3 y 4,5 litros como máximo.
Relación comercial: ADMON: Conselleria, 45064.82, Alicante, 45155.37, Andalucía, 45211.07, Aragón, 45285.72, Asturias, 45418.89, Baleares, 45149.13, Canarias, 45102.42, Cantabria, 45171.99, Castellón, 45206.8, Castilla - La Manc, 45082.35, Castilla y León, 45174.78, Cataluña, 45348.69, Comunitat Valencia, 45181.43, Extremadura, 45080.94, Galicia, 45162.45, Madrid (Comunidad, 45405.3, Murcia (Región), 45158.22, Navarra (Comunidad, 45351.8, País Vasco, 45478.32, Rioja, La, 45266.17, Valencia, 45195.29

**EIFS15aadn** u TAZA INODORO PORCELANA SUSPENDIDA BLANCO (12/02/2019)
22 u × 320.83 (330.71 con costes indirectos) = 7275.62
Taza inodoro suspendida para tanque empotrado (no incluido), de porcelana vitrificada blanca, modelo compacto de dimensiones 360x480x400mm, con asiento y tapa lacados de caída amortiguada y bisagras de acero inoxidable, preparado para acoplar a estructura de cisterna empotrada, colocada y con ayudas de albañilería según DB HS-4 del CTE. Instalado y funcionando.

| Código | Ud | Descripción | Rendimiento | Precio | Importe |
|---|---|---|---|---|---|
| O01OA030 | h. | Oficial primera | 0.471 | 18.5 | 8.71 |
| O01OA070 | h | Peón ordinario | 0.471 | 14.5 | 6.83 |
| O01OB170 | h. | Oficial 1ª fontanero calefactor | 0.941 | 18.5 | 17.41 |
| O01OB180 | h | Oficial 2ª fontanero calefactor | 0.941 | 17.5 | 16.47 |
| PIFS15aadn | u | Taza inodoro susp blanco cld est c/asi+tap (material) | 1 | 201.79360926126 | 201.79 |
| PISC.1fd | m | Tubo eva PVC sr-B Ø110mm 50%acc (material) | 1 | 6.5701175124957 | 6.57 |
| PIFS33a | u | Soporte p/aparato suspendido (material) | 1 | 58.291042588033 | 58.29 |
| %0100 | % | Medios auxiliares | 1 % | 316.07 | 3.16 |
| %PM01 | % | Pequeño material | 0.5 % | 319.23 | 1.60 |
|  |  | Total |  |  | 320.83 |

Relación comercial: ADMON: Conselleria, 317.58, Alicante, 318.85, Andalucía, 319.63, Aragón, 320.68, Asturias, 322.54, Baleares, 318.76, Canarias, 318.1, Cantabria, 319.08, Castellón, 319.57, Castilla - La Manc, 317.82, Castilla y León, 319.12, Cataluña, 321.56, Comunitat Valencia, 319.22, Extremadura, 317.8, Galicia, 318.95, Madrid (Comunidad, 322.35, Murcia (Región), 318.89, Navarra (Comunidad, 321.6, País Vasco, 323.38, Rioja, La, 320.4, Valencia, 319.41

| Medición | Uds. | Parcial |
|---|---|---|
| *** CONSERVATORIO |  |  |
| ** SÓTANO -1 |  |  |
| Vestuario fem | 1 | 1.00 |
| ** PLANTA BAJA |  |  |
| Camerinos | 2 | 2.00 |
| Aseos 1 | 3 | 3.00 |
| Aseos 2 | 3 | 3.00 |
| ** PLANTA PRIMERA |  |  |
| Aseos 1 | 3 | 3.00 |
| Aseos 2 | 3 | 3.00 |
| Subtotal: .... |  | 15.00 |
| **** AUDITORIO |  |  |
| - Planta baja- aseos bajo escaleras | 3 | 3.00 |
|  | 3 | 3.00 |
| - Planta primera- aseo vestíbulo izquierda | 1 | 1.00 |
| Subtotal |  | 7.00 |
| Total |  | 22 |

**EIFS18an** u TANQUE EMPOTRADO DOBLE DESCARGA (25/07/2006)
22 u × 380.19 (391.9 con costes indirectos) = 8621.80
Suministro y colocación de cisterna empotrada de 4,5/3 l. de descarga total de polietileno de alta densidad, tipo compacto de dimensines 580x90x1140mm, alojada en bastidor metálico para colocar en tabiquería (incluido), con inodoro suspendido (no incluido), para inodoro suspendido con distancia axial de 180 o 230mm, con llave de escuadra de 1/2" con anillo adaptador, tubo de protección para la conexión al suministro de agua, codo de descarga, tapón de protección, cajetín premontaje, 2 varillas M12 para fijación de inodoro, manguitos para inodoro d=90mm, codo desagüe inodoro PE-HD d=90mm, manguito adaptador PE-HD D=90/110mm, material de fijación y pulsador de descarga de acero inoxidable modelo PL7 DUAL de ROCA o equivalente. Instalado y funcionando.
Con objeto de alcanzar 3 Puntos en el Requisito AG 1 del esquema Nueva Construcción del certificado medioambiental BREEAM ES, todos los inodoros presentes en el proyecto contarán con una descarga doble de 3 y 4,5 litros como máximo.

| Código | Ud | Descripción | Rendimiento | Precio | Importe |
|---|---|---|---|---|---|
| O01OA030 | h. | Oficial primera | 0.941 | 18.5 | 17.41 |
| O01OA070 | h | Peón ordinario | 0.471 | 14.5 | 6.83 |
| O01OB170 | h. | Oficial 1ª fontanero calefactor | 0.941 | 18.5 | 17.41 |
| O01OB180 | h | Oficial 2ª fontanero calefactor | 0.941 | 17.5 | 16.47 |
| PIFS18an | u | Tanque empotrable c/bastidor (material) | 1 | 217.86389669289 | 217.86 |
| PIFS18ann | u | Placa PL7DUAL (material) | 1 | 88.501582930878 | 88.50 |
| P17XT030 | ud | Válvula de escuadra de 1/2" a 1/2" (material) | 1 | 1.1600207480205 | 1.16 |
| P18GW230 | ud | Manguito conexión tubo descarga (material) | 1 | 5.240093723817 | 5.24 |
| %0200 | % | Medios auxiliares | 2 % | 370.88 | 7.42 |
| %PM01 | % | Pequeño material | 0.5 % | 378.30 | 1.89 |
|  |  | Total |  |  | 380.19 |

Claves: ayuda, doble, placa, tanque, albañil, colocación, mecanismo, construcción, empotrable, descarga
Relación comercial: ADMON: Conselleria, 376.91, Alicante, 378.19, Andalucía, 378.98, Aragón, 380.03, Asturias, 381.92, Baleares, 378.1, Canarias, 377.44, Cantabria, 378.42, Castellón, 378.92, Castilla - La Manc, 377.16, Castilla y León, 378.46, Cataluña, 380.93, Comunitat Valencia, 378.56, Extremadura, 377.14, Galicia, 378.29, Madrid (Comunidad, 381.73, Murcia (Región), 378.23, Navarra (Comunidad, 380.97, País Vasco, 382.76, Rioja, La, 379.76, Valencia, 378.75

| Medición | Uds. | Parcial |
|---|---|---|
| Idem medición taza inodoro | 22 | 22.00 |
| Total |  | 22 |

**EIFS10gaban** u LAVABO 600X430MM SOBRE ENCIMERA DESAGÜE CROMADO (12/02/2019)
13 u × 254.62 (262.46 con costes indirectos) = 3411.98
Suministro e instalación de lavabo suspendido de porcelana vitrificada en color blanoco, modelo cuadrado, de 1 seno, de dimensiones 600x430mm, colocado mediante anclajes de fijación sobre encimera (no incluida), preparado para colocar grifería mezcladora, (no incluida), incluso parte proporcional de piezas especiales, con desagüe cromado recto y accesorios vistos cromados y válvula de desagüe universal metálica tipo Click-clack metálica universal con tapon cromado, incluidos en el precio, conexión a bote sifónico en tubería de PVC de 40 mm de diámetro, pequeño material auxiliar, transporte, montaje, conexionado, funcionando y con ayudas de albañilería según DB HS-4 del CTE.

| Código | Ud | Descripción | Rendimiento | Precio | Importe |
|---|---|---|---|---|---|
| O01OA030 | h. | Oficial primera | 0.471 | 18.5 | 8.71 |
| O01OA070 | h | Peón ordinario | 0.471 | 14.5 | 6.83 |
| O01OB170 | h. | Oficial 1ª fontanero calefactor | 0.941 | 18.5 | 17.41 |
| O01OB180 | h | Oficial 2ª fontanero calefactor | 0.941 | 17.5 | 16.47 |
| PIFS10gaban | u | Lavabo 600x430mm sob encmr bl (material) | 1 | 194.76348352111 | 194.76 |
| PIFG22ab | u | Valv desg man sif 1 1/4"x63mm (material) | 1 | 5.6001001628578 | 5.60 |
| PISC.1bd | m | Tubo eva PVC sr-B Ø40mm 50%acc (material) | 0.5 | 2.1200379187962 | 1.06 |
| %0100 | % | Medios auxiliares | 1 % | 250.84 | 2.51 |
| %PM01 | % | Pequeño material | 0.5 % | 253.35 | 1.27 |
|  |  | Total |  |  | 254.62 |

Relación comercial: ADMON: Conselleria, 251.37, Alicante, 252.64, Andalucía, 253.42, Aragón, 254.47, Asturias, 256.34, Baleares, 252.55, Canarias, 251.89, Cantabria, 252.87, Castellón, 253.36, Castilla - La Manc, 251.61, Castilla y León, 252.91, Cataluña, 255.35, Comunitat Valencia, 253, Extremadura, 251.59, Galicia, 252.74, Madrid (Comunidad, 256.13, Murcia (Región), 252.68, Navarra (Comunidad, 255.39, País Vasco, 257.16, Rioja, La, 254.18, Valencia, 253.19

| Medición | Uds. | Parcial |
|---|---|---|
| *** CONSERVATORIO |  |  |
| ** PLANTA BAJA |  |  |
| Aseos 1 | 2 | 2.00 |
| Aseos 2 | 2 | 2.00 |
| ** PLANTA PRIMERA |  |  |
| Aseos 1 | 2 | 2.00 |
| Aseos 2 | 2 | 2.00 |
| Subtotal |  | 8.00 |
| .... |  |  |
| **** AUDITORIO |  |  |
| -- Planta baja- aseos bajo escaleras | 2 | 2.00 |
|  | 2 | 2.00 |
| -- Planta primera-aseo vestíbulo izqda | 1 | 1.00 |
| Subtotal |  | 5.00 |
| Total |  | 13 |

**EIFS10baaan** u LAVABO SUSPENDIDO 600X480MM DESAGÜE CROMADO (12/02/2019)
9 u × 98.84 (101.88 con costes indirectos) = 916.92
Suministro e instalación de lavabo suspendido de porcelana vitrificada en color blanoco, de dimensiones 600x480mm de 1 seno, colocado mediante anclajes de fijación a tabique de fábrica de ladrillo, preparado para colocar grifería mezcladora, (no incluida), incluso parte proporcional de piezas especiales, con desagüe cromado recto y accesorios vistos cromados y válvula de desagüe universal metálica tipo Click-clack metálica universal con tapon cromado, incluidos en el precio, conexión a bote sifónico en tubería de PVC de 40 mm de diámetro, pequeño material auxiliar, transporte, montaje, conexionado, funcionando y con ayudas de albañilería según DB HS-4 del CTE.

| Código | Ud | Descripción | Rendimiento | Precio | Importe |
|---|---|---|---|---|---|
| O01OA030 | h. | Oficial primera | 0.471 | 18.5 | 8.71 |
| O01OA070 | h | Peón ordinario | 0.471 | 14.5 | 6.83 |
| O01OB170 | h. | Oficial 1ª fontanero calefactor | 0.941 | 18.5 | 17.41 |
| O01OB180 | h | Oficial 2ª fontanero calefactor | 0.941 | 17.5 | 16.47 |
| PIFS10baaan | u | Lavabo 600x480mm mur bl (material) | 1 | 41.300738701076 | 41.30 |
| PIFG22ab | u | Valv desg man sif 1 1/4"x63mm | 1 | 5.6001001628578 | 5.60 |
| PISC.1bd | m | Tubo eva PVC sr-B Ø40mm 50%acc | 0.5 | 2.1200379187962 | 1.06 |
| %0100 | % | Medios auxiliares | 1 % | 97.38 | 0.97 |
| %PM01 | % | Pequeño material | 0.5 % | 98.35 | 0.49 |
|  |  | Total |  |  | 98.84 |

Relación comercial: ADMON: Conselleria, 95.6, Alicante, 96.86, Andalucía, 97.65, Aragón, 98.69, Asturias, 100.56, Baleares, 96.77, Canarias, 96.13, Cantabria, 97.1, Castellón, 97.59, Castilla - La Manc, 95.84, Castilla y León, 97.14, Cataluña, 99.58, Comunitat Valencia, 97.23, Extremadura, 95.82, Galicia, 96.97, Madrid (Comunidad, 100.37, Murcia (Región), 96.91, Navarra (Comunidad, 99.62, País Vasco, 101.39, Rioja, La, 98.42, Valencia, 97.43

| Medición | Uds. | Parcial |
|---|---|---|
| *** CONSERVATORIO |  |  |
| ** SÓTANO -1 |  |  |
| Vestuario fem | 3 | 3.00 |
| Vestuario mas | 2 | 2.00 |
| ** PLANTA BAJA |  |  |
| Camerinos | 2 | 2.00 |
| Aseos | 1 | 1.00 |
| ** PLANTA PRIMERA |  |  |
| Aseos | 1 | 1.00 |
| Subtotal |  | 9.00 |
| Total |  | 9 |

**EIFS32an** u VERTEDERO PORCELÁNICO 420X500 CON REJA (12/02/2019)
3 u × 243.13 (250.62 con costes indirectos) = 751.86
Vertedero de porcelana vitrificada blanco, modelo de pie con salida horizontal, de 420x500mm y altura 445mm, con enchufe unión, rejilla de porcelana para desagüe ,colocado mediante tacos y tornillos al solado y reja de acero inoxidable con almohadilla, e instalado con grifería mezcladora de pared convencional, incluso válvula de desagüe de 40 mm., colocado, funcionando y con ayudas de albañilería.

| Código | Ud | Descripción | Rendimiento | Precio | Importe |
|---|---|---|---|---|---|
| O01OA030 | h. | Oficial primera | 0.471 | 18.5 | 8.71 |
| O01OA070 | h | Peón ordinario | 0.471 | 14.5 | 6.83 |
| O01OB170 | h. | Oficial 1ª fontanero calefactor | 0.941 | 18.5 | 17.41 |
| O01OB180 | h | Oficial 2ª fontanero calefactor | 0.941 | 17.5 | 16.47 |
| PIFS32a | u | Vertedero con reja (material) | 1 | 123.03220054221 | 123.03 |
| PIFG.4abaa | u | Mez monomando p/freg gama estándar (material) | 1 | 60.501082116589 | 60.50 |
| PISC.1fd | m | Tubo eva PVC sr-B Ø110mm 50%acc | 1 | 6.5701175124957 | 6.57 |
| %0100 | % | Medios auxiliares | 1 % | 239.52 | 2.40 |
| %PM01 | % | Pequeño material | 0.5 % | 241.92 | 1.21 |
|  |  | Total |  |  | 243.13 |

Relación comercial: ADMON: Conselleria, 239.87, Alicante, 241.15, Andalucía, 241.92, Aragón, 242.97, Asturias, 244.84, Baleares, 241.06, Canarias, 240.41, Cantabria, 241.38, Castellón, 241.86, Castilla - La Manc, 240.13, Castilla y León, 241.42, Cataluña, 243.85, Comunitat Valencia, 241.51, Extremadura, 240.1, Galicia, 241.25, Madrid (Comunidad, 244.65, Murcia (Región), 241.19, Navarra (Comunidad, 243.89, País Vasco, 245.67, Rioja, La, 242.7, Valencia, 241.7

| Medición | Uds. | Parcial |
|---|---|---|
| ** SÓTANO -1 |  |  |
| C. limpieza | 1 | 1.00 |
| ** PLANTA BAJA |  |  |
| C. limpieza | 1 | 1.00 |
| ** PLANTA PRIMERA |  |  |
| C. limpieza | 1 | 1.00 |
| Subtotal |  | 3.00 |
| Total |  | 3 |

**EIFG.2daabn** u MEZCLADOR TEMPORIZADO REPISA LAVABO (12/02/2019)
22 u × 158.16 (163.03 con costes indirectos) = 3586.66
Mezclador modelo temporizado, colocación de repisa para lavabo o encimera. Con aireador . Cuerpo de latón acabado cromado. Alimentación entrada macho 1/2". Presion dinamica de servicio de 1-5 bar. Caudal 6 l/min. Cierre automatico 15+-2s. Para instalaciones públicas y semipúblicas. Antivandálico. Cuerpo de latón cromado. Interior anticorrosivo y anticalcáreo. Incluye válvula antirretorno. Con juego de fijación y enlaces de alimentación flexible. Totalmente instalado, comprobado y en correcto funcionamiento.
Con objeto de alcanzar 3 Puntos en el Requisito AG 1 del esquema Nueva Construcción del certificado medioambiental BREEAM ES, todos los grifos presentes en el tproyecto contarán con un caudal de 6l/min o inferior.

| Código | Ud | Descripción | Rendimiento | Precio | Importe |
|---|---|---|---|---|---|
| O01OB170 | h. | Oficial 1ª fontanero calefactor | 0.471 | 18.5 | 8.71 |
| O01OA070 | h | Peón ordinario | 0.235 | 14.5 | 3.41 |
| PIFG.2daab | u | Mezclador temporizado gama media (material) | 1 | 143.69257007161 | 143.69 |
| %0100 | % | Medios auxiliares | 1 % | 155.81 | 1.56 |
| %PM01 | % | Pequeño material | 0.5 % | 157.37 | 0.79 |
|  |  | Total |  |  | 158.16 |

| Medición | Uds. | Parcial |
|---|---|---|
| Idem medición lavabo sobre encimera | 13 | 13.00 |
| Idem medición lavabo suspendido | 9 | 9.00 |
| Subtotal |  | 22.00 |
| Total |  | 22 |

**EIFG.1aaaban** u MEZCLAD EMPOTRADO P/DUCHA TEMPORIZADO (12/02/2019)
2 u × 126.77 (130.67 con costes indirectos) = 261.34
Mezclador de ducha temporizado para espacios pubicos modelo con rosetón redondo. Instalación mural empotrada. Antivandálico, embellecedor de latón cromado. Material interno anticorrosivo y anticlacáreo. Caudal 9 l/min. Cierre automático 30 +-2 segundos. Totalmente instalado, comprobado y en correcto funcionamiento.
Con objeto de alcanzar 3 Puntos en el Requisito AG 1 del esquema Nueva Construcción del certificado medioambiental BREEAM ES, todos los grifos de duchas/bañeras presentes en el proyecto contarán con un caudal de 9l/min o inferior.

| Código | Ud | Descripción | Rendimiento | Precio | Importe |
|---|---|---|---|---|---|
| O01OB170 | h. | Oficial 1ª fontanero calefactor | 0.471 | 18.5 | 8.71 |
| O01OA070 | h | Peón ordinario | 0.235 | 14.5 | 3.41 |
| PIFG.1aaaba | u | Mez mnmando p/ducha gama estándar (material) | 1 | 112.77201702955 | 112.77 |
| %0100 | % | Medios auxiliares | 1 % | 124.89 | 1.25 |
| %PM01 | % | Pequeño material | 0.5 % | 126.14 | 0.63 |
|  |  | Total |  |  | 126.77 |

| Medición | Uds. | Parcial |
|---|---|---|
| SÓTANO -1 |  |  |
| Vestuarios | 2 | 2.00 |
| Subtotal |  | 2.00 |
| Total |  | 2 |

**EIFG.8aabn** u ROCIADOR ORIENTABLE DUCHA EN PARED (12/02/2019)
2 u × 72.87 (75.11 con costes indirectos) = 150.22
Rociador orientable circular de pared para ducha, modelo circular instalado a pared de dimensiones 102x102x67mm, con 3 funciones: rain, soft y pulse, acabado cromado, montaje mural, incluso brazo de techo para montaje. Caudal 9 l/min. Totalmente instalado, comprobado y en funcionamiento.
Con objeto de alcanzar 3 Puntos en el Requisito AG 1 del esquema Nueva Construcción del certificado medioambiental BREEAM ES, todos los grifos de duchas/bañeras presentes en el proyecto contarán con un caudal de 9l/min o inferior.

| Código | Ud | Descripción | Rendimiento | Precio | Importe |
|---|---|---|---|---|---|
| O01OB170 | h. | Oficial 1ª fontanero calefactor | 0.941 | 18.5 | 17.41 |
| O01OA070 | h | Peón ordinario | 0.471 | 14.5 | 6.83 |
| PIFG.8aabn | u | Roci orientable pared 3 funciones i/brazo (material) | 1 | 47.55085048998 | 47.55 |
| %0100 | % | Medios auxiliares | 1 % | 71.79 | 0.72 |
| %PM01 | % | Pequeño material | 0.5 % | 72.51 | 0.36 |
|  |  | Total |  |  | 72.87 |

| Medición | Uds. | Parcial |
|---|---|---|
| Idem med. mezclador empotrado | 2 | 2.00 |
| Total |  | 2 |

**EMRA12ab** u INODORO SUSPENDIDO ADAPTADO C/APER FRONTAL MAD (12/02/2019)
17 u × 611.27 (630.1 con costes indirectos) = 10711.70
Inodoro completo adaptado para facilitar el uso a usuarios con movilidad reducida, compuesto por taza de porcelana sanitaria vitrificada, de tanque bajo, suspendida, con apertura frontal y altura especial, de dimensiones 380x380x540 mm, asiento y tapa ergonómicos fabricados en madera prensada recubierta de PVC blanco de 4 mm de espesor, bastidor de fijación a pared con posibilidad de regulación de la altura, cisterna de doble descarga de capacidad 4,5/3 l y pulsador de ABS, acabado en cromo mate o brillante, incluso llave de escuadra de 1/2´´y latiguillo flexible de 20 cm y 1/2´´, totalmente instalado, comprobado y en correcto funcionamiento según DB SUA-9 del CTE.
Con objeto de alcanzar 3 Puntos en el Requisito AG 1 del esquema Nueva Construcción del certificado medioambiental BREEAM ES, todos los inodoros presentes en el proyecto contarán con una descarga doble de 3 y 4,5 litros como máximo.

| Código | Ud | Descripción | Rendimiento | Precio | Importe |
|---|---|---|---|---|---|
| O01OB170 | h. | Oficial 1ª fontanero calefactor | 1.695 | 18.5 | 31.36 |
| PSMA12b | u | Taza inodoro adaptado suspendido c/aper frtl (material) | 1 | 235.59421381566 | 235.59 |
| PSMA13a | u | Asiento c/tapa p/inodoro c/aper frontal mad (material) | 1 | 90.38161655698 | 90.38 |
| PSMA15b | u | Bastidor c/cisterna p/inodoro susp pulsador cromo (material) | 1 | 239.49428357193 | 239.49 |
| PIFG61a | u | Llave escuadra calidad básica (material) | 1 | 3.9200701140005 | 3.92 |
| PICC33b | u | Latiguillo c/racores latón 20cm (material) | 1 | 1.4700262927502 | 1.47 |
| %0100 | % | Medios auxiliares | 1 % | 602.21 | 6.02 |
| %PM01 | % | Pequeño material | 0.5 % | 608.23 | 3.04 |
|  |  | Total |  |  | 611.27 |

| Medición | Uds. | Parcial |
|---|---|---|
| *** CONSERVATORIO |  |  |
| ** SÓTANO -2 | 2 | 2.00 |
| ** SÓTANO -1 | 4 | 4.00 |
| ** PLANTA BAJA |  |  |
| Aseos 1 | 1 | 1.00 |
| Aseos 2 | 1 | 1.00 |
| Aseos | 2 | 2.00 |
| Camerinos | 2 | 2.00 |
| ** PLANTA PRIMERA |  |  |
| Aseos 1 | 1 | 1.00 |
| Aseos 2 | 1 | 1.00 |
| Aseos | 2 | 2.00 |
| Subtotal |  | 16.00 |
| ..... |  |  |
| *** AUDITORIO |  |  |
| -- Planta primera- aseo vestíbulo derecha | 1 | 1.00 |
| Subtotal |  | 1.00 |
| Total |  | 17 |

**EMRA15a** u LAVABO ADAPTADO FÁCIL ACCESO C/SOPORTE FIJO (25/07/2006)
17 u × 386.12 (398.01 con costes indirectos) = 6766.17
Lavabo ergonómico de porcelana vitrificada blanca, sin pedestal, con frontal cóncavo y apoyo anatómico para facilitar el acceso a usuarios con movilidad reducida, de dimensiones aproximadas 150x650x550 mm, colocado con soporte fijo inclinable con palanca de acero inoxidable para regulación frontal del lavabo, facilitando el uso a personas con movilidad reducida; totalmente instalado, comprobado y en correcto funcionamiento según DB SUA-9 del CTE y ORDEN de 25 de mayo de 2004 de la Conselleria de Infraestructuras y Transporte del Gobierno Valenciano

| Código | Ud | Descripción | Rendimiento | Precio | Importe |
|---|---|---|---|---|---|
| O01OB170 | h. | Oficial 1ª fontanero calefactor | 0.753 | 18.5 | 13.93 |
| PSMA18a | u | Lavabo adaptado fácil acceso (material) | 1 | 219.31392262792 | 219.31 |
| PSMA19a | u | Soporte fijo p/lavabo adaptado (material) | 1 | 143.4325654212 | 143.43 |
| %0200 | % | Medios auxiliares | 2 % | 376.67 | 7.53 |
| %PM01 | % | Pequeño material | 0.5 % | 384.20 | 1.92 |
|  |  | Total |  |  | 386.12 |

| Medición | Uds. | Parcial |
|---|---|---|
| *** CONSERVATORIO |  |  |
| ** SÓTANO -2 | 2 | 2.00 |
| ** SÓTANO -1 | 4 | 4.00 |
| ** PLANTA BAJA |  |  |
| Aseos 1 | 1 | 1.00 |
| Aseos 2 | 1 | 1.00 |
| Aseos | 2 | 2.00 |
| Camerinos | 2 | 2.00 |
| ** PLANTA PRIMERA |  |  |
| Aseos 1 | 1 | 1.00 |
| Aseos 2 | 1 | 1.00 |
| Aseos | 2 | 2.00 |
| Subtotal |  | 16.00 |
| ..... |  |  |
| *** AUDITORIO |  |  |
| -- Planta primera- aseo vestíbulo derecha | 1 | 1.00 |
| Subtotal |  | 1.00 |
| Total |  | 17 |

**EIFG.2daabm** u GRIFO LAVABO MONOMANDO MANETA ADAPTADA (12/02/2019)
17 u × 108.76 (112.11 con costes indirectos) = 1905.87
Grifo monmando y manilla adaptada extralarga, con caudal máximo de 6 l/min, cromado , con rompechorros y latiguillos de alimentación flexibles tipo 18557820ML de Aquacontrol o equivalente . Con juego de fijación y enlaces de alimentación flexible. Totalmente instalado, comprobado y en correcto funcionamiento.
Con objeto de alcanzar 3 Puntos en el Requisito AG 1 del esquema Nueva Construcción del certificado medioambiental BREEAM ES, todos los grifos presentes en el tproyecto contarán con un caudal de 6l/min o inferior.

| Código | Ud | Descripción | Rendimiento | Precio | Importe |
|---|---|---|---|---|---|
| O01OB170 | h. | Oficial 1ª fontanero calefactor | 0.471 | 18.5 | 8.71 |
| O01OA070 | h | Peón ordinario | 0.235 | 14.5 | 3.41 |
| P18GL210n | ud | G. mmdo.Maneta gerontologica Aquacontrol (material) | 1 | 95.031699727925 | 95.03 |
| %0100 | % | Medios auxiliares | 1 % | 107.15 | 1.07 |
| %PM01 | % | Pequeño material | 0.5 % | 108.22 | 0.54 |
|  |  | Total |  |  | 108.76 |

| Medición | Uds. | Parcial |
|---|---|---|
| Idem medición lavabo adaptado | 17 | 17.00 |
| Total |  | 17 |

**E21AWV010** ud VERTEDERO PORCÉLANICO 50x42 G.PARED (18/11/2020)
4 ud × 168.61 (173.8 con costes indirectos) = 695.20
Vertedero de porcelana vitrificada, blanco, de 50x42 cm., dotado de rejilla de desagüe y enchufe de unión, colocado mediante tacos y tornillos al solado, incluso sellado con silicona, e instalado con grifería mezcladora de pared convencional, con caudal máximo de 6 l/min, incluso válvula de desagüe de 40 mm., funcionando.
Con objeto de alcanzar 3 Puntos en el Requisito AG 1 del esquema Nueva Construcción del certificado medioambiental BREEAM ES, todos los grifos presentes en el tproyecto contarán con un caudal de 6l/min o inferior.

| Código | Ud | Descripción | Rendimiento | Precio | Importe |
|---|---|---|---|---|---|
| O01OB170 | h. | Oficial 1ª fontanero calefactor | 0.728 | 18.5 | 13.47 |
| P18WV010 | ud | Vertedero porc.c/rejilla 50x42cm blanco (material) | 1 | 98.35175911019 | 98.35 |
| P18GF030 | ud | Grifo mezcl.pared fregadero cromo s.n. (material) | 1 | 51.11091416494 | 51.11 |
| P17SV070 | ud | Válv.gigante inox.p/fregade.40mm (material) | 1 | 4.0100717237607 | 4.01 |
| %0050 | % | Medios auxiliares | 0.5 % | 166.94 | 0.83 |
| %PM01 | % | Pequeño material | 0.5 % | 167.77 | 0.84 |
|  |  | Total |  |  | 168.61 |

Claves: rejilla, válvula, enchufe, pared, unión, colocación, vitrificado, blanco, taco, sifón, solado, tornillo, porcelana, mezcla, grifería, desagüe, vertedero, silicona

| Medición | Uds. | Parcial |
|---|---|---|
| ** CONSERVATORIO |  |  |
| -- Cuartos limpieza |  |  |
| sotano -1 | 1 | 1.00 |
| PB | 1 | 1.00 |
| P1 | 1 | 1.00 |
| ** AUDITORIO |  |  |
| -- Cuarto limpieza |  |  |
| sotano -1 | 1 | 1.00 |
| Subtotal |  | 4.00 |
| Total |  | 4 |

**E21AFA040** u FREGADERO EMPOTRABLE 60x49 cm 1 SENO (15/03/2016)
1 u × 127.86 (131.8 con costes indirectos) = 131.80
Fregadero de acero inoxidable, de 60x49 cm, de 1 seno, para colocar encastrado en encimera o equivalente (sin incluir), válvula de desagüe de 40 mm y desagüe sifónico sencillo. Totalmente instalado y conexionado, i/p.p. de pequeño material y medios auxiliares.

| Código | Ud | Descripción | Rendimiento | Precio | Importe |
|---|---|---|---|---|---|
| O01OB170 | h. | Oficial 1ª fontanero calefactor | 1.412 | 18.5 | 26.12 |
| P18FA070 | u | Fregadero 60x49 cm 1 seno (material) | 1 | 92.231649646496 | 92.23 |
| P17SV060 | u | Válvula para fregadero de 40 mm (material) | 1 | 3.4900624229239 | 3.49 |
| P17SS020 | u | Sifón botella PVC salida H 40 mm 1 1/2" (material) | 1 | 4.1200736912454 | 4.12 |
| %PM0100 | % | Pequeño Material | 1 % | 125.96 | 1.26 |
| %0050 | % | Medios auxiliares | 0.5 % | 127.22 | 0.64 |
|  |  | Total |  |  | 127.86 |

Claves: inoxidable, acero, seno, empotrable, colocación, equivalente, material, fregadero, encastrar, medio, auxiliar, válvula, conexión, sencillo, sifón, encimera, desagüe

| Medición | Uds. | Parcial |
|---|---|---|
| Sala profesores | 1 | 1.00 |
| Total |  | 1 |

**E21GMF020** u GRIFO MONOMANDO REPISA FREGADERO GAMA MEDIA (15/03/2016)
1 u × 106.16 (109.43 con costes indirectos) = 109.43
Grifo mezclador monomando de repisa para fregadero/lavadero, acabado cromado, gama media, con caño alto giratorio y aireador, con caudal de agua de 6 l/min o inferior; conforme UNE-EN 19703; llaves de escuadra de 1/2" cromadas, latiguillos flexibles de 1/2". Totalmente instalado y conexionado, i/p.p. de pequeño material.
Con objeto de alcanzar 3 Puntos en el Requisito AG 1 del esquema Nueva Construcción del certificado medioambiental BREEAM ES, todos los grifos presentes en el tproyecto contarán con un caudal de 6l/min o inferior.

| Código | Ud | Descripción | Rendimiento | Precio | Importe |
|---|---|---|---|---|---|
| O01OB170 | h. | Oficial 1ª fontanero calefactor | 0.235 | 18.5 | 4.35 |
| P18GMF050 | u | Grifo monomando repisa fregadero gama media cromo c/latiguillos (material) | 1 | 97.911751240252 | 97.91 |
| P17XT030 | ud | Válvula de escuadra de 1/2" a 1/2" | 2 | 1.1600207480205 | 2.32 |
| %PM0100 | % | Pequeño Material | 1 % | 104.58 | 1.05 |
| %0050 | % | Medios auxiliares | 0.5 % | 105.63 | 0.53 |
|  |  | Total |  |  | 106.16 |

Claves: grifería, conexión, alto, cromado, monomando, fregadero, mezcla, medio, llave, escuadra, flexible, material, caño, latiguillo, giratorio

| Medición | Uds. | Parcial |
|---|---|---|
| Sala profesores | 1 | 1.00 |
| Total |  | 1 |

## 21 URBANIZACION (25/07/2006)
Importe: 144147.03
Relación comercial: ADMON: Conselleria, 143064.96, Alicante, 145325.66, Andalucía, 144871.35, Aragón, 145502.34, Asturias, 146700.08, Asturias, Principado de, 144147.03, Baleares, 144322.67, Balears, Illes, Canarias, 143911.36, Cantabria, 144518.86, Castellón, 143854.58, Castilla - La Manc, 143754.46, Castilla - La Mancha, Castilla y León, 144538.65, Cataluña, 146089.39, Comunitat Valencia, 144616.85, Comunitat Valenciana, Extremadura, 143734.85, Galicia, 144440.64, Madrid (Comunidad, 146579.27, Madrid (Comunidad de), Murcia (Región de), Murcia (Región), 144401.45, Navarra (Comunidad, 146108.98, Navarra (Comunidad Foral, País Vasco, 147209.77, Rioja, La, 145330.85, Valencia, 144243.88

**E15VENTGAR** ml FORMACIÓN BANCOS VENTILACIÓN GARAJE (18/11/2020)
9.66 ml × 194.48 (200.47 con costes indirectos) = 1936.54
Formación de bancos para ventilación de garajes, en urbanización, formadas por los siguientes elementos:
- Fábrica de 1/2 pie de ladrillo tosco contínua en todo el perímetro del banco, de altura 105 cm sobre cota de forjado, con apertura de huecos en frente y laterales para colocación de cerrajería de ventilación.
- Revestido de paramentos interiores con enfoscado hidrófugo.
- Coronacíón de fábrica de ladrillo mediante rasillón cerámico machihembrado de 50x20x4 cm, apoyado sobre perfiles en L contínuo anclados a fábrica de ladrillo y bastidor de lamas de cerrajería y capa de mortero de cemento CEM II/B-P 32,5 N y arena de río de tipo M-5, elaborado en obra de 5 cm. de espesor, armada con mallazo electrosoldado de 20x30 cm. D = 4/4 mm., embebido en el mortero.
- Remate de coronación con albardilla de piedra caliza de 3 cm de espesor, colocada sobre capa de compresión de ancho igual a banco con 3 cm de vuelo en cada lado, incluso formación de goterón.
- Revestido de contorno exterior con mortero monocapa, de 1,5 mm de espesor, color a elegir por la DF, textura fina, acabado fratasado circular mediante llana.
Medida la unidad en longitud de banco

| Código | Ud | Descripción | Rendimiento | Precio | Importe |
|---|---|---|---|---|---|
| E07LTP030n | m2 | FÁB. EXTERIOR 1/2P. PERF.7CM C/MURFOR + ANCLAJES | 1.8 | 23.5 | 42.30 |
| E08PNE250 | m2 | ENFOSCADO MAESTREADO HIDRÓFUGO M-10 VERTICAL | 1.8 | 13.42 | 24.16 |
| E07WT010 | m2 | TABLERO IPN-80 + 100x25x4 cm + CAPA COMPRESIÓN (18/11/2020) | 0.65 | 40.15 | 26.10 |
| E08PB010 | m2 | REVESTIMIENTO MORTERO MONOCAPA ACABADO FINO (18/11/2020) | 1.8 | 24.69 | 44.44 |
| E06PA040 | m | ALBARDILLA PIEDRA CALIZA 35x3 cm (18/11/2020) | 2 | 28.74 | 57.48 |
|  |  | Total |  |  | 194.48 |

Relación comercial: ADMON: Conselleria, 193.38, Alicante, 195.56, Andalucía, 195.08, Aragón, 195.7, Asturias, 196.78, Baleares, 194.58, Canarias, 194.2, Cantabria, 194.76, Castellón, 194.34, Castilla - La Manc, 194.06, Castilla y León, 194.8, Cataluña, 196.22, Comunitat Valencia, 194.86, Extremadura, 194.04, Galicia, 194.7, Madrid (Comunidad, 196.66, Murcia (Región), 194.66, Navarra (Comunidad, 196.24, País Vasco, 197.24, Rioja, La, 194.1, Valencia, 194.46

| Medición | Uds. | Largo | Parcial |
|---|---|---|---|
| *** BANCOS URBANIZACIÓN JUNTO RAMPA GARAJE | 1 | 4.7 | 4.70 |
| Subtotal |  |  | 4.70 |
|  | 1 | 4.96 | 4.96 |
| Subtotal |  |  | 4.96 |
| Total |  |  | 9.66 |

**U04VCH160n** m2 PAVIMENTO HORM.DESACTIV.AR.MACHA. e=10 cm (18/11/2020)
1912.31 m2 × 28.16 (29.03 con costes indirectos) = 55514.36
Pavimento continuo de hormigón desactivado, ejecutado con hormigón en masa H-200 de consistencia blanda, amasado con árido de machaqueo máximo 8 mm, armado con fibra de polipropileno a razón de 0,9 kg/m3, colocado en capa uniforme de 10 cm de espesor y atacado superficialmente con líquidos desactivantes de fraguado para dejar el árido descubierto de 2/3 mm, con p.p. de juntas de dilatación y contracción mediante perfiles metálicos vistos de acero inoxidable formando pastillas de lado máximo 4x4m, angulares L100 como remates de pavimento en bordes libres, o encuentro con otros pavimentos, i/preparación de la base, extendido, regleado, vibrado, aplicación de aditivos, impresión curado, p.p. de juntas, lavado con agua a presión y aplicación de resinas de acabado, todo ello con productos de calidad, tipo Paviprint o equivalente. La tipología del árido será a elegir por la Dirección Facultativa. Componentes del hormigón con marcado CE y DdP (Declaración de prestaciones) según Reglamento (UE) 305/2011.

| Código | Ud | Descripción | Rendimiento | Precio | Importe |
|---|---|---|---|---|---|
| O01OA030 | h. | Oficial primera | 0.188 | 18.5 | 3.48 |
| O01OA060 | h | Peón especializado | 0.282 | 15.5 | 4.37 |
| P01HD710 | m3 | Hormigón H-200 árido machaqueo 8 mm central (material) | 0.1 | 80.871446458984 | 8.09 |
| P08XVC100 | kg | Fibra polipropileno armado hormigón (material) | 0.09 | 9.550170813445 | 0.86 |
| M11HR010 | h | Regla vibrante eléctrica 230V a=2000mm | 0.019 | 2.1200379187962 | 0.04 |
| P08XVC070 | kg | Desactivante de fraguado (material) | 0.3 | 14.460258634808 | 4.34 |
| P08XW030 | u | Junta dilatación 10 cm/16 m2 pavimento (material) | 1 | 0.5600100162858 | 0.56 |
| P03ALP070 | kg | Perfil L-100.10 acero laminado | 5.4 | 0.8100144878419 | 4.37 |
| M10AF010 | h | Sulfatadora mochila (maquinaria) | 0.019 | 1.8800336261023 | 0.04 |
| P08XVC090 | l | Resina acabado pavimento hormigón | 0.3 | 5.7501028457915 | 1.73 |
| %0050 | % | Medios auxiliares | 0.5 % | 27.88 | 0.14 |
| %PM01 | % | Pequeño material | 0.5 % | 28.02 | 0.14 |
|  |  | Total |  |  | 28.16 |

Claves: vibración, resina, marco, componente, equivalente, calidad, producción, aplicación, agua, lavadero, junta, curado, aditivo, presión, base, machaqueo, líquido, AR, círculo, pavimentación, superficie, capa, colocación, polipropileno, fibra, máximo, armadura, fabricación, central, hormigón, fraguado, continuo
Relación comercial: ADMON: Conselleria, 27.63, Alicante, 28.74, Andalucía, 28.52, Aragón, 28.83, Asturias, 29.42, Baleares, 28.25, Canarias, 28.05, Cantabria, 28.35, Castellón, 28.02, Castilla - La Manc, 27.97, Castilla y León, 28.36, Cataluña, 29.12, Comunitat Valencia, 28.4, Extremadura, 27.96, Galicia, 28.31, Madrid (Comunidad, 29.37, Murcia (Región), 28.29, Navarra (Comunidad, 29.13, País Vasco, 29.68, Rioja, La, 28.75, Valencia, 28.21

| Medición | Uds. | Largo | Parcial |
|---|---|---|---|
| **** URBANIZACIÓN |  |  |  |
| PLANTA BAJA- Entre franjas pavimento adoquin envejecido | 1 | 1765.61 | 1765.61 |
| PARTERRE ENTRE EDIFICIOS | 1 | 146.7 | 146.70 |
| Subtotal |  |  | 1912.31 |
| Total |  |  | 1912.31 |

**U04VQ300n** m2 PAVIMENTO ADOQUÍN HORMIGÓN ENVEJECIDO ANTRACITA 10x10x6cm (12/02/2019)
145.59 m2 × 36.71 (37.84 con costes indirectos) = 5509.13
Pavimento de adoquines de hormigón envejecido antracita, con formato aproximado de 10x10x6 cm, sentados cama de arena de 8cm de espesor, afirmados con maceta y relleno de juntas mediante una mezcla de tres partes de arena fina y una de cemento, aplicado en tres capas mediantes espolvoreo, regado y apinsonado, barrido, regado con agua, limpieza y curado periódico, terminado. Adoquín y áridos con marcado CE y DdP (Declaración de prestaciones) según Reglamento (UE) 305/2011.

| Código | Ud | Descripción | Rendimiento | Precio | Importe |
|---|---|---|---|---|---|
| O01OB070 | h | Oficial cantero | 0.329 | 18.5 | 6.09 |
| O01OB080 | h | Ayudante cantero | 0.329 | 16 | 5.26 |
| O01OA070 | h | Peón ordinario | 0.235 | 14.5 | 3.41 |
| M08RI005 | h | Pisón compactador gasolina 60-65 kg a=28 cm (maquinaria) | 0.188 | 3.330059561128 | 0.63 |
| P01DW050 | m3 | Agua | 0.02 | 0.9900177073624 | 0.02 |
| P01SGD010 | m2 | Adoquín hg envejecido antracita 10x10x6cm (material) | 1 | 19.840354862696 | 19.84 |
| P01AA950 | kg | Arena caliza machaqueo sacos 0,3mm (material) | 2 | 0.3300059024541 | 0.66 |
| A02A080nn | m3 | MORTERO CEMENTO 1:3 (material; 18/11/2020) | 0.003 | 86.28 | 0.26 |
| %0100 | % | Medios auxiliares | 1 % | 36.17 | 0.36 |
| %PM01 | % | Pequeño material | 0.5 % | 36.53 | 0.18 |
|  |  | Total |  |  | 36.71 |

| Medición | Uds. | Largo | Parcial |
|---|---|---|---|
| ***URBANIZACION |  |  |  |
| -- Franjas entre hormigón desactivado |  |  |  |
| PLANTA BAJA | 1 | 118.6 | 118.60 |
| PARTERRE ENTRE EDIFICIOS | 1 | 26.99 | 26.99 |
| Subtotal |  |  | 145.59 |
| Total |  |  | 145.59 |

**U04VBP125** m2 PAVIMENTO GRANITO SERRADO ABUJARDADO 6CM (18/11/2020)
320.75 m2 × 99.53 (102.6 con costes indirectos) = 32908.95
Pavimento de losas rectangulares de piedra de granito gris, corte de sierra, cara superior labrada abujardada fina, de 6 cm de espesor, sentadas con mortero de cemento sobre solera de hormigón HM-20/P/20/I de 10 cm de espesor, i/retacado, rejuntado con lechada de cemento y limpieza, terminado. Losas y componentes del hormigón y mortero con marcado CE y DdP (Declaración de prestaciones) según Reglamento (UE) 305/2011.

| Código | Ud | Descripción | Rendimiento | Precio | Importe |
|---|---|---|---|---|---|
| O01OA090 | h. | Cuadrilla A | 0.094 | 33.36 | 3.14 |
| O01OB070 | h | Oficial cantero | 0.471 | 18.5 | 8.71 |
| O01OB080 | h | Ayudante cantero | 0.471 | 16 | 7.54 |
| O01OA070 | h | Peón ordinario | 0.188 | 14.5 | 2.73 |
| P01HM010 | m3 | Hormigón HM-20/P/20/I central | 0.1 | 51.450920246256 | 5.15 |
| P01SGU130 | m2 | Losa granito gris abujardada 6 cm (material) | 1 | 69.281239157641 | 69.28 |
| A02A080 | m3 | MORTERO CEMENTO M-5 | 0.03 | 63.84 | 1.92 |
| A01L020 | m3 | LECHADA CEMENTO 1/2 CM II/B-P 32,5 N | 0.001 | 67.44 | 0.07 |
| %0050 | % | Medios auxiliares | 0.5 % | 98.54 | 0.49 |
| %PM01 | % | Pequeño material | 0.5 % | 99.03 | 0.50 |
|  |  | Total |  |  | 99.53 |

Relación comercial: ADMON: Conselleria, 99.53, Alicante, Andalucía, Aragón, Asturias, Baleares, Canarias, Cantabria, Castellón, Castilla - La Manc, Castilla y León, Cataluña, Comunitat Valencia, Extremadura, Galicia, Madrid (Comunidad, Murcia (Región), Navarra (Comunidad, País Vasco, Rioja, La, Valencia

| Medición | Uds. | Largo | Parcial |
|---|---|---|---|
| **** URBANIZACIÓN*** |  |  |  |
| -- COntorno edificio conservatorio-auditorio |  |  |  |
| PLANTA BAJA |  |  |  |
| s1 | 1 | 253.98 | 253.98 |
| -- Terraza aulas formación | 1 | 66.77 | 66.77 |
| Subtotal |  |  | 320.75 |
| Total |  |  | 320.75 |

**U04VBP460** m2 EMPEDRADO CANTO RODADO 60-100MM CON MORTERO (18/11/2020)
198.73 m2 × 71.01 (73.2 con costes indirectos) = 14547.04
Empedrado realizado con árido de canto rodado de 60 a 100 mm de tamaño máximo, colocado a tizón, con disposición irregular, sobre capa de mortero de cemento CEM II/B-P 32,5 N tipo M-7,5, de 100 mm de espesor y posterior rejuntado con lechada de cemento.

| Código | Ud | Descripción | Rendimiento | Precio | Importe |
|---|---|---|---|---|---|
| O01OA030 | h. | Oficial primera | 1.812 | 18.5 | 33.52 |
| O01OA050 | h | Ayudante | 1.812 | 16 | 28.99 |
| P01AJR060 | t | Canto rodado seleccionado, de 60 a 100mm para empedrado (material) | 0.065 | 19.710352537487 | 1.28 |
| A02A080 | m3 | MORTERO CEMENTO M-5 | 0.1 | 63.84 | 6.38 |
| A01L020 | m3 | LECHADA CEMENTO 1/2 CM II/B-P 32,5 N | 0.002 | 67.44 | 0.13 |
| P01DW050 | m3 | Agua | 0.01 | 0.9900177073624 | 0.01 |
| %0050 | % | Medios auxiliares | 0.5 % | 70.31 | 0.35 |
| %PM01 | % | Pequeño material | 0.5 % | 70.66 | 0.35 |
|  |  | Total |  |  | 71.01 |

| Medición | Uds. | Largo | Parcial |
|---|---|---|---|
| *** CONTORNO AUDITORIO |  |  |  |
| PLANTA BAJA |  |  |  |
|  | 1 | 119.77 | 119.77 |
|  | 1 | 10.75 | 10.75 |
|  | 1 | 8.21 | 8.21 |
| PATIO INTERIOR CONSERVATORIO-ARBOL | 1 | 60 | 60.00 |
| Subtotal |  |  | 198.73 |
| Total |  |  | 198.73 |

**E04MA041** m3 H.ARM. MUROS HA-25/B/20/IIA 2 CARAS V.GRÚA
40.12 m3 × 210.91 (217.41 con costes indirectos) = 8722.49

| Medición | Uds. | Largo | Ancho | Parcial |
|---|---|---|---|---|
| *** MURO HORMIGON URBANIZACIÓN |  |  |  |  |
| - Cierre rampa garaje | 1 | 5.28 | 0.25 | 1.32 |
| - Calle principal | 1 | 32.11 | 0.25 | 8.03 |
|  | 1 | 23.16 | 0.25 | 5.79 |
|  | 1 | 36.48 | 0.25 | 9.12 |
| - Calle acceso auditorio | 1 | 55.68 | 0.25 | 13.92 |
| - División acceso auditorio/zona exterior conservatorio | 1 | 7.75 | 0.25 | 1.94 |
| Subtotal |  |  |  | 40.12 |
| Total |  |  |  | 40.12 |

**E04CA060QB** m3 H.ARM. HA-25/P/20/IIA (CEM SR) ZANJAS V.GRÚA (15/03/2016)
18.22 m3 × 122.5 (126.27 con costes indirectos) = 2300.64
Hormigón armado HA-25 N/mm2, Tmáx.20 mm., para ambiente normal IIa, elaborado en central, con cemento SR con una dosificación mínima de cemento de 350 Kg/m3, en relleno de zapatas y zanjas de cimentación, incluso armadura segun planos, con acero corrugado B500S, vertido con grúa, vibrado y colocado. Según normas NTE-CSZ , EHE-08 y CTE-SE-C.

| Código | Ud | Descripción | Rendimiento | Precio | Importe |
|---|---|---|---|---|---|
| M02GT120 | h. | Grúa torre automontante 20 t/m. (maquinaria) | 0.141 | 25.010447334478 | 3.53 |
| E04MM028 | m3 | HORMIGÓN HA-25/P/20/IIa V.GRÚA | 1.1 | 73.6 | 80.96 |
| E04AB020 | kg | ACERO CORRUGADO B 500 S | 40 | 0.92 | 36.80 |
| %PM0100 | % | Pequeño Material | 1 % | 121.29 | 1.21 |
|  |  | Total |  |  | 122.5 |

Claves: central, armadura, norma, cimiento, vibración, grúa, hormigón, zapata, elaboración, relleno, zanja, vertedero, colocación, ambiente

| Medición | Uds. | Largo | Ancho | Alto | Parcial |
|---|---|---|---|---|---|
| *** calle acceso auditorio | 1 | 48.96 | 0.5 | 0.6 | 14.69 |
| - División acceso auditorio/zona exterior conservatorio | 1 | 11.78 | 0.5 | 0.6 | 3.53 |
| Subtotal |  |  |  |  | 18.22 |
| Total |  |  |  |  | 18.22 |

**U13AM050** m3 SUMIN.Y EXT.MECA.T.VEGET.FERTILI (18/11/2020)
2 m3 × 6.39 (6.59 con costes indirectos) = 13.18
Suministro y extendido de tierra vegetal fertilizada, arenosa, limpia y cribada con medios mecánicos, suministrada a granel y perfilada a mano.

| Código | Ud | Descripción | Rendimiento | Precio | Importe |
|---|---|---|---|---|---|
| O01OA070 | h | Peón ordinario | 0.029 | 14.5 | 0.42 |
| M05PN010 | h. | Pala cargadora neumáticos 85 CV/1,2m3 | 0.024 | 31.86 | 0.76 |
| P28DA030 | m3 | Tierra vegetal cribada fertiliz. (material) | 1 | 5.1500921140567 | 5.15 |
| %0050 | % | Medios auxiliares | 0.5 % | 6.33 | 0.03 |
| %PM01 | % | Pequeño material | 0.5 % | 6.36 | 0.03 |
|  |  | Total |  |  | 6.39 |

Claves: vegetal, areno, medio, tierra, limpieza, granel, perfil, mano, mecánico, suministro

| Medición | Uds. | Parcial |
|---|---|---|
| **** PATIO INTERIOR- ARBUSTUS UNEDO |  |  |
| PLANTA BAJA | 2 | 2.00 |
| Subtotal |  | 2.00 |
| Total |  | 2 |

**U13EH120Mn** ud PLANTACIÓN ARBOLES (18/11/2020)
1 ud × 196.84 (202.9 con costes indirectos) = 202.90
Suministro y plantación arbol "Arbutus Unedo" suministrado a raíz desnuda, en hoyo de plantación realizado en terrreno de tránsito, con forma de cubeta tronco-cónica de dimensiones de base inferior/base superior/ altura 60x120x50cm, abierto por medios mecánicos, incluído replanteo,presentación de la planta, reirada a acopio intermedio o extendido de la tierra existente según calidad de la misma, relleno y apisonado del fondo del hoyo, en su caso, para evitar asentamientos de la planta, relleno lateral y apisonado moderado con tierra de cabeza seleccionade la propia excavación, formación de alcorque y primer riego, medida la unidad completamente ejecutada.
- Arbutus Unedo. 1 ud
La planta se suministra en contenedor, incluyendose la apertura del mismo con los medios indicados, plantación en hoyo de dimensiones según especie, el abono, formación de alcorque y primer riego, así como los medios necesarios para realizar la plantación de las mismas.

| Código | Ud | Descripción | Rendimiento | Precio | Importe |
|---|---|---|---|---|---|
| O01OB270 | h | Oficial jardinero (mano de obra; 18/11/2020) | 3.766 | 18.5 | 69.67 |
| O01OB280 | h | Peón jardinero (mano de obra; 18/11/2020) | 3.766 | 14.5 | 54.61 |
| PUJW15 | ud | Plantas variadas (material) | 1 | 70.61126294632 | 70.61 |
| %0050 | % | Medios auxiliares | 0.5 % | 194.89 | 0.97 |
| %PM01 | % | Pequeño material | 0.5 % | 195.86 | 0.98 |
|  |  | Total |  |  | 196.84 |

Claves: medio, alcorque, contenedor, suministro, riego, plantación

| Medición | Uds. | Parcial |
|---|---|---|
| Patio interior | 1 | 1.00 |
| Total |  | 1 |

**U15NCC040** ud APARCA 9 BICICLETAS TUBO ACERO (18/11/2020)
4 ud × 73.94 (76.22 con costes indirectos) = 304.88
Soporte aparca bicicletas para 9 unidades, de estructura tubos de hierro zincado bicromatizado soldados a marco de fijación, unión al suelo mediante tornillos inoxidables, instalado en áreas urbanas pavimentadas.

| Código | Ud | Descripción | Rendimiento | Precio | Importe |
|---|---|---|---|---|---|
| O01OA090 | h. | Cuadrilla A | 0.629 | 33.36 | 20.98 |
| P29NCC040 | ud | Aparca 9 bicicletas tubo acero (material) | 1 | 44.070788245919 | 44.07 |
| P01DW090 | ud | Pequeño material | 12 | 0.7100126992195 | 8.52 |
| %0050 | % | Medios auxiliares | 0.5 % | 73.57 | 0.37 |
|  |  | Total |  |  | 73.94 |

Claves: tornillo, soporte, fijación, aparcamiento, tubo, acero, zinc, estructura, hierro, marco, urbano, suelo, inoxidable, soldadura, unión, área
Relación comercial: ADMON: Conselleria, 73.94, Alicante, Andalucía, Aragón, Asturias, Baleares, Canarias, Cantabria, Castellón, Castilla - La Manc, Castilla y León, Cataluña, Comunitat Valencia, Extremadura, Galicia, Madrid (Comunidad, Murcia (Región), Navarra (Comunidad, País Vasco, Rioja, La, Valencia

**U15MCA020** ud PAPEL.BASCUL.SIMPLE EN POSTE 40 L. (18/11/2020)
4 ud × 67.77 (69.86 con costes indirectos) = 279.44
Suministro y colocación de papelera basculante, de cubeta cilíndrica en plancha embutida de 2 mm., zincada, fosfatada y pintura anticorrosiva oxirón gris, de 40 l. de capacidad, con mecanismo basculante, y poste cilíndrico de 1,25 m. y 80 mm. de diámetro, instalada.

| Código | Ud | Descripción | Rendimiento | Precio | Importe |
|---|---|---|---|---|---|
| O01OA090 | h. | Cuadrilla A | 0.65 | 33.36 | 21.68 |
| P29MCA020 | ud | Papelera bascul.simple en poste 40 l (material) | 1 | 44.330792896337 | 44.33 |
| P01DW090 | ud | Pequeño material | 2 | 0.7100126992195 | 1.42 |
| %0050 | % | Medios auxiliares | 0.5 % | 67.43 | 0.34 |
|  |  | Total |  |  | 67.77 |

Claves: cilindro, plancha, anticorrosivo, gris, pintura, zinc, papelera, colocación, suministro, diámetro, cubeta, basculante, mecanismo, poste
Relación comercial: ADMON: Conselleria, 67.77, Alicante, Andalucía, Aragón, Asturias, Baleares, Canarias, Cantabria, Castellón, Castilla - La Manc, Castilla y León, Cataluña, Comunitat Valencia, Extremadura, Galicia, Madrid (Comunidad, Murcia (Región), Navarra (Comunidad, País Vasco, Rioja, La, Valencia

**E11EGCO.n53** ud FORMACIÓN VADO (18/11/2020)
1 ud × 538.98 (555.58 con costes indirectos) = 555.58
Formación de vados de entrada a garaje en calle Jiménez de Quesada, mediante picado de solera de hormigón existente, picado y levantado de bordillos, ejecución de nueva solera de hormigón con la pendiente adecuada, ejecución de bordillo de granito de las mismas características que el existente en la acera opuesta al solar en la Avenida Príncipe de Asturias, encuentros entre pavimentos, reposición de acera con loseta hidraúlica igual al existente en otros VADOS de la acera pública. Se incluye en la unidad la p.p. de traslado de alumbrado público, arbolado, mobiliario urbano, señalizaciones, alcorques, imbornales, y todos aquellos elementos que interfieran en la ubicación del vado, gestión con los servicios municipales etc, reposición de elementos, totalmente terminado incluso replanteo, piezas especiales, y todos los medios auxiliares necearios para la completa terminación de la unidad.

| Código | Ud | Descripción | Rendimiento | Precio | Importe |
|---|---|---|---|---|---|
| O01OA030 | h. | Oficial primera | 4 | 18.5 | 74.00 |
| O01OA050 | h | Ayudante | 4 | 16 | 64.00 |
| O01OA070 | h | Peón ordinario | 1.8 | 14.5 | 26.10 |
| PUVP.1aa | m2 | Baldosa hidr 4pastll-20x20 gs (material; 18/11/2020) | 2.5 | 5.05 | 12.63 |
| PBPL.1a | m³ | Lechada cto 1:2 CEM II/B-P 32.5N (material; 18/11/2020) | 0.023 | 90.6 | 2.08 |
| PBPC15caa | m3 | HNE-20 plástica TM 40 (material; 18/11/2020) | 0.675 | 47 | 31.73 |
| PBPM.1db | m3 | Mto cto M-5 mec (material; 18/11/2020) | 0.049 | 63.46 | 3.11 |
| PUVA.1cb | ml | Bordillo granito 20x25cm (material; 18/11/2020) | 6 | 1.85 | 11.10 |
| nUCMR1 | m2 | LEVANTADO ACERA (material; 18/11/2020) | 27 | 11.44 | 308.88 |
| %0050 | % | Medios auxiliares | 0.5 % | 533.63 | 2.67 |
| %PM01 | % | Pequeño material | 0.5 % | 536.30 | 2.68 |
|  |  | Total |  |  | 538.98 |

Relación comercial: ADMON: Conselleria, 523.29, Alicante, 555.77, Andalucía, 549.44, Aragón, 558.81, Asturias, 575.59, Asturias, Principado de, 538.98, Baleares, 541.46, Balears, Illes, Canarias, 535.69, Cantabria, 544.5, Castellón, 534.86, Castilla - La Manc, 533.2, Castilla - La Mancha, Castilla y León, 544.77, Cataluña, 566.79, Comunitat Valencia, 545.87, Comunitat Valenciana, Extremadura, 532.93, Galicia, 543.38, Madrid (Comunidad, 573.93, Madrid (Comunidad de), Murcia (Región de), Murcia (Región), 542.84, Navarra (Comunidad, 567.06, Navarra (Comunidad Foral, País Vasco, 583.3, Rioja, La, 556.32, Valencia, 540.37

| Medición | Uds. | Parcial |
|---|---|---|
| Salidas-entrada garaje | 1 | 1.00 |
| Total |  | 1 |

**EA.02** m2 REPOSICION ACERA IGUAL EXISTENTE (18/11/2020)
171.09 m2 × 22.94 (23.65 con costes indirectos) = 4046.28
Reparación de pavimento de acera existente y reposición de antigua acera en calle Jiménez de Quesada mediante baldosa hidráulica de cemento acabado de las mismas características al existente en la acera opuesta al solar en la Avenida Príncipe de Asturias, colocado sobre capa de zahorra artificial de 20cm de espesor y solera de hormigón HM-20/P/20/I de 15 cm. de espesor, incluida en el precio, sentada con mortero de cemento, i/p.p. de piezas especiales, remate de acera con bordillo de granito de las mismas características que el existente en la acera opuesta al solar en la Avenida Príncipe de Asturias,enlechado y limpieza.

| Código | Ud | Descripción | Rendimiento | Precio | Importe |
|---|---|---|---|---|---|
| O01OA030 | h. | Oficial primera | 0.3 | 18.5 | 5.55 |
| O01OA050 | h | Ayudante | 0.3 | 16 | 4.80 |
| P01AF031n | m3 | Zahorra artificial (material; 18/11/2020) | 0.2 | 2 | 0.40 |
| PBPC15cba | m3 | HNE-20 plástica TM 20 (material; 18/11/2020) | 0.13 | 49 | 6.37 |
| PUVP.1aa | m2 | Baldosa hidr 4pastll-20x20 gs | 1 | 5.05 | 5.05 |
| PUVA.1cb | ml | Bordillo granito 20x25cm | 0.25 | 1.85 | 0.46 |
| PBPL.1a | m³ | Lechada cto 1:2 CEM II/B-P 32.5N | 0.001 | 90.6 | 0.09 |
| %0050 | % | Medios auxiliares | 0.5 % | 22.72 | 0.11 |
| %PM01 | % | Pequeño material | 0.5 % | 22.83 | 0.11 |
|  |  | Total |  |  | 22.94 |

Relación comercial: ADMON: Conselleria, 22.93, Alicante, 22.95, Andalucía, 22.94, Aragón, Asturias, 22.96, Asturias, Principado de, Baleares, Balears, Illes, Canarias, Cantabria, Castellón, Castilla - La Manc, Castilla - La Mancha, Castilla y León, Cataluña, Comunitat Valencia, Comunitat Valenciana, Extremadura, Galicia, Madrid (Comunidad, Madrid (Comunidad de), Murcia (Región de), Murcia (Región), Navarra (Comunidad, Navarra (Comunidad Foral, País Vasco, Rioja, La, Valencia

| Medición | Uds. | Largo | Ancho | Parcial |
|---|---|---|---|---|
| * Acera frente conservatorio | 1 | 90 | 1.7 | 153.00 |
|  | 1 | 3.8 | 4.76 | 18.09 |
| Subtotal |  |  |  | 171.09 |
| Total |  |  |  | 171.09 |

**EA.02N** m2 REPOSICION PAVIMENTO PATIO UNIVERSIDAD IGUAL EXISTENTE (18/11/2020)
150 m2 × 48.78 (50.28 con costes indirectos) = 7542.00
Reposición de pavimento existente en el patio de la universidad laboral tras la realización de las zanjas de geotermia, mediante pavimento adoquinado de las mismas características al existente, colocado sobre solera de hormigón HM-20/P/20/I de 10 cm. de espesor, incluida en el precio, sentada con mortero de cemento, i/p.p. de piezas especiales, enlechado y limpieza.

| Código | Ud | Descripción | Rendimiento | Precio | Importe |
|---|---|---|---|---|---|
| O01OA030 | h. | Oficial primera | 0.348 | 18.5 | 6.44 |
| O01OA050 | h | Ayudante | 0.348 | 16 | 5.57 |
| PBPC15cba | m3 | HNE-20 plástica TM 20 | 0.1 | 49 | 4.90 |
| P08XVA300 | m2 | Adoquín granito gris sierra 20x10x8 cm (material) | 1 | 31.30055983883 | 31.30 |
| PBPL.1a | m³ | Lechada cto 1:2 CEM II/B-P 32.5N | 0.001 | 90.6 | 0.09 |
| %0050 | % | Medios auxiliares | 0.5 % | 48.30 | 0.24 |
| %PM01 | % | Pequeño material | 0.5 % | 48.54 | 0.24 |
|  |  | Total |  |  | 48.78 |

Relación comercial: ADMON: Conselleria, 48.77, Alicante, 48.79, Andalucía, 48.78, Aragón, Asturias, 48.8, Asturias, Principado de, Baleares, Balears, Illes, Canarias, Cantabria, Castellón, Castilla - La Manc, Castilla - La Mancha, Castilla y León, Cataluña, Comunitat Valencia, Comunitat Valenciana, Extremadura, Galicia, Madrid (Comunidad, Madrid (Comunidad de), Murcia (Región de), Murcia (Región), Navarra (Comunidad, Navarra (Comunidad Foral, País Vasco, Rioja, La, Valencia

| Medición | Uds. | Largo | Ancho | Parcial |
|---|---|---|---|---|
| ** AREAS PAVIMENTADAS PATIO UNIVERSIDAD | 3 | 50 | 1 | 150.00 |
| Total |  |  |  | 150 |

**U13EH120Mnrep** ud REPOSICIÓN PLANTACIÓN ARBOLES EXISTENTES UNIVERSIDAD LABORAL (18/11/2020)
1 ud × 473.56 (488.15 con costes indirectos) = 488.15
Suministro y reposicón de árboles, arbustos y aromáticas existentes en el patio de la universidad laboral y dañados en la ejecución de la instalación de geotermia, suministradas a raíz desnuda, en hoyo de plantación realizado en terrreno de tránsito, con forma de cubeta tronco-cónica de dimensiones de base inferior/base superior/ altura 60x120x50cm, abierto por medios mecánicos, incluído replanteo,presentación de la planta, reirada a acopio intermedio o extendido de la tierra existente según calidad de la misma, relleno y apisonado del fondo del hoyo, en su caso, para evitar asentamientos de la planta, relleno lateral y apisonado moderado con tierra de cabeza seleccionade la propia excavación, formación de alcorque y primer riego, medida la unidad completamente ejecutada.
Todas las plantas se suministran en contenedor, incluyendose la apertura del mismo con los medios indicados, plantación en hoyo de dimensiones según especie, el abono, formación de alcorque y primer riego, así como los medios necesarios para realizar la plantación de las mismas.

| Código | Ud | Descripción | Rendimiento | Precio | Importe |
|---|---|---|---|---|---|
| O01OB270 | h | Oficial jardinero | 5.649 | 18.5 | 104.51 |
| O01OB280 | h | Peón jardinero | 5.649 | 14.5 | 81.91 |
| PUJW15n | ud | Reposición plantas existentes patio universidad laboral (material) | 1 | 282.43505160642 | 282.44 |
| %0050 | % | Medios auxiliares | 0.5 % | 468.86 | 2.34 |
| %PM01 | % | Pequeño material | 0.5 % | 471.20 | 2.36 |
|  |  | Total |  |  | 473.56 |

Claves: medio, alcorque, contenedor, suministro, riego, plantación

| Medición | Uds. | Parcial |
|---|---|---|
| Patio interior | 1 | 1.00 |
| Total |  | 1 |

**E15TOTEMINST** ud FORMACION TOTEM VENTILACION CT Y GE (25/07/2006)
1 ud × 8998.32 (9275.47 con costes indirectos) = 9275.47
Formación de Totem para ventilación de Centro de transformación y grupo electrógeno, según diseño en planos e indicaciones de la DF en obra, formado por:
- Muro exterior de hormigón de 25 cm de espesor acabado visto, armado con una cuantía de acero B500S de 27 kg/m2) dispuesto en barras verticales Ø12 c/15 cm y horizontales Ø12 c/15 cm en sus dos caras, hormigonado mediante cubilote con hormigón HA-30/B/20/IIa, incluido el encofrado metálico, el vertido, vibrado y curado del hormigón, y el desencofrado, según EHE-08. Encofrado y desencofrado de muro con una cara vista y otra para revestir, según despieces indicados por la DF, con paneles modulares de madera hidrofugada a los que se acoplará por el interior de la cara vista, tablillas de madera machiembrada y cepillada de escuadría 70x22 mm y de 1 sola puesta, para quedar el hormigón visto, incluso ejecución de huecos y costeros vistos o en zonas indicadas por la D.F., con p.p. de berenjenos en zonas indicadas por la DF, incluso desencofrante líquido vegetal Sika Separol 32 V, ejecución de juntas de hormigonado, juntas de estanqueidad, etc. con juntas de PVC y masilla hidroexpansivas, p.p. de sellado posterior de espadines con masilla hidroexpansiva,, almacenaje, limpieza y apuntalamiento, con p.p. de medios auxiliares. Medido por m2 de muro (incluyendo las 2 caras del encofrado), descontando huecos mayores de 5 m2.
- Paramentos de fábrica de 1/2 pie de ladrillo perforado
- Enfoscado hidrófugo de paramentos exteriores e interiores
- Revestimiento de la envolvente con VMZINC o equivalente, mediante sistema VMZ junta alzada, en acabado pigmento-zinc plus azul bruma, calidad premiumzinc, ejecutado con bandejas dispuestas verticalmente y de ancho útil máximo 430 mm, con las uniones longitudinales resueltas mediante doble engatillado Sistema colocado sobre base continua de apoyo constituida por tablero de fibras orientadas OSB, clase hidrófuga 3 y 22 mm de espesor, formación de cámara de ventilación de 30 mm de altura mediante enrastrelado vertical de perfiles en escuadra de acero galvanizado de 1mm de espesor colocadas formando calles de 40cm en el sentido de la máxima pendiente, fijados lateralmente en escuadras reguladoras de altura, para conseguir una alineación adecuada, anclados a forjado de hormigón y fábrica de ladrillo enfoscada, remates y encuentros. Incluso p/p de formación de dinteles, zunchos, jambas, realización de encuentros, pìezas en esquina, arranque, remate inferior con pieza perforada para evacuación de aguas y piezas especiales del mismo material que las bandejas de revestimiento. Incluso definición de los planos de fachada mediante plomos.
- Formación de cubierta con losa de hormigón de 20 cm de espesor, armada según planos o indicaciones de la DF en obra.
- Revestimiento de cubierta de zinc mediante sistema VMZ DELTA o equivalente de las mismas características al resto del edificio.
Se incluye en la unidad, la p.p. de medios auxiliares y ayudas necesarias para la completa ejecución de la unidad.

| Código | Ud | Descripción | Rendimiento | Precio | Importe |
|---|---|---|---|---|---|
| EEMH.1bbbbeebb | m2 | MURO HA-30/B/12/IIA E/25 CM AUTOCOMPACT. V.GRÚA ACAB. TABLILLA | 12.95 | 114.94 | 1488.47 |
| E07LP024n | m2 | FÁBRICA LADRILLO PERFORADO 10 CM 1/2P INTERIOR MORTERO M-5 | 33.93 | 16.14 | 547.63 |
| E08PNE250 | m2 | ENFOSCADO MAESTREADO HIDRÓFUGO M-10 VERTICAL | 67.86 | 13.42 | 910.68 |
| E07NZ020 | m2 | REVESTIM FACHADA ZINC 0.70MM J.ALZADA+TABLERO OSB | 33.93 | 113.36 | 3846.30 |
| EHL030e | m² | LOSA MACIZA DE HORMIGÓN ARMADO, HORIZONTAL, CANTO 20 CM, REALIZADA CON HORMIGÓN HA-30/B/12/IIA | 7.06 | 66.76 | 471.33 |
| E09GZ050n | m2 | CUBIERTA ZINC NATURAL JUNTA ALZADA E=0,70 MM I/REMATES | 7.06 | 70.05 | 494.55 |
| E09OTM010 | m2 | ENTABLADO MADERA AGLOMERADA HIDRÓFUGA 19 MM+ EXTRUCT. A. GALVAN | 7.06 | 44.81 | 316.36 |
| CERR.n009 | m2 | REJILLA VENTILACIÓN LAMAS FIJA A.GALV. I/MALLA GALLINERO | 16 | 46.66 | 746.56 |
| %0200 | % | Medios auxiliares | 2 % | 8821.88 | 176.44 |
|  |  | Total |  |  | 8998.32 |

| Medición | Uds. | Parcial |
|---|---|---|
| ventil CT y GE | 1 | 1.00 |
| Total |  | 1 |

## 22 VARIOS Y EQUIPAMIENTOS (25/07/2006)
Importe: 25160.38
Relación comercial: ADMON: Conselleria, 25091.94, Alicante, 25225.28, Andalucía, 25200.89, Aragón, 25239.67, Asturias, 25311.77, Baleares, 25168.25, Canarias, 25144.23, Cantabria, 25180.05, Castellón, 25143.74, Castilla - La Manc, 25133.71, Castilla y León, 25181.5, Cataluña, 25275.78, Comunitat Valencia, 25188.14, Extremadura, 25133.04, Galicia, 25175.88, Madrid (Comunidad, 25306.23, Murcia (Región), 25173.69, Navarra (Comunidad, 25277.08, País Vasco, 25343.7, Rioja, La, 25229.81, Valencia, 25165.44

**E12PNM020n** m ENCIMERA MÁRMOL CREMA NEGRO E=3 CM (18/11/2020)
3.14 m × 133.58 (137.69 con costes indirectos) = 432.35
Encimera de mármol crema negro de 3 cm de espesor, con faldón y zócalo, i/anclajes, colocada, medida la superficie ejecutada (mínima=1 m2), con marcado CE y DdP (Declaración de prestaciones) según Reglamento (UE) 305/2011.

| Código | Ud | Descripción | Rendimiento | Precio | Importe |
|---|---|---|---|---|---|
| O01OB080 | h | Ayudante cantero | 1.177 | 16 | 18.83 |
| P09EM020 | m | Encimera mármol crema Marfil 3 cm (material) | 1 | 103.56185229742 | 103.56 |
| P09EA110 | u | Material auxiliar anclaje encimera (material) | 1 | 9.8701765370369 | 9.87 |
| %0050 | % | Medios auxiliares | 0.5 % | 132.26 | 0.66 |
| %PM01 | % | Pequeño material | 0.5 % | 132.92 | 0.66 |
|  |  | Total |  |  | 133.58 |

Claves: faldón, marfil, marco, ejecución, círculo, crema, mármol, zócalo, superficie, encimera, colocación

| Medición | Largo | Ancho | Parcial |
|---|---|---|---|
| AUDITORIO |  |  |  |
| ***PLANTA BAJA |  |  |  |
| aseos platea M | 1 | 1.57 | 1.57 |
| aseos platea F | 1 | 1.57 | 1.57 |
| Subtotal |  |  | 3.14 |
| Total |  |  | 3.14 |

**ESmastil** ud MASTIL DE ACERO INOX. (18/11/2020)
3 ud × 153.81 (158.55 con costes indirectos) = 475.65
Mástil y bandera, de tubo hueco de acero inoxidable AISI 316 de 12 cm. de diámetro y 4 mm. de espesor, con poleas, cableado y piezas especiales y accesorios, de 8 m. de altura, colocado mediante placa de anclaje sobre dado de hormigón armado de dimensiones 50x50x30cm armado con mallazo Ø
8/10 arriba y abajo, incluso montaje en obra sistema de sujecion e instalacion.

| Código | Ud | Descripción | Rendimiento | Precio | Importe |
|---|---|---|---|---|---|
| O01OA030 | h. | Oficial primera | 1.161 | 18.5 | 21.48 |
| O01OA070 | h | Peón ordinario | 1.161 | 14.5 | 16.83 |
| PSMD.9abab | u | Mastil tubo circular y bandera (material) | 1 | 96.651728703609 | 96.65 |
| A03H050 | m3 | HORMIGÓN DOSIF. 250 kg /CEMENTO Tmáx.20 mm (material; 18/11/2020) | 0.075 | 67.41 | 5.06 |
| P03ALV090n | u | Placa 40x40x1,5 cm p/anclaje (material) | 1 | 11.320202472063 | 11.32 |
| P03AM010n | m2 | Malla 10x10x8 cm (material) | 0.5 | 1.87003344724 | 0.94 |
| %0050 | % | Medios auxiliares | 0.5 % | 152.28 | 0.76 |
| %PM01 | % | Pequeño material | 0.5 % | 153.04 | 0.77 |
|  |  | Total |  |  | 153.81 |

**rot** ud ROTULO CENTRO ACERO INOX LETRA CORPOREA (25/07/2006)
40 ud × 50.15 (51.69 con costes indirectos) = 2067.60
Suministro y colocación de letra para rótulo de centro realizada con en pletina calibrada de acero inoxidable calidad AISI 316, de 500 mm. de altura, 100 mm. de fondo y 10 mm. de espesor, incluso elementos de fijación a fábrica, incluso replanteo, nivelación y limpieza, totalmente terminada.

| Código | Ud | Descripción | Rendimiento | Precio | Importe |
|---|---|---|---|---|---|
| O01OB130 | h | Oficial 1ª cerrajero | 0.265 | 18.5 | 4.90 |
| O01OB140 | h | Ayudante cerrajero | 0.265 | 16 | 4.24 |
| letRotinox | ud | Rótulo centro pletina inox (material) | 1 | 39.780711514015 | 39.78 |
| %0200 | % | Medios auxiliares | 2 % | 48.92 | 0.98 |
| %PM01 | % | Pequeño material | 0.5 % | 49.90 | 0.25 |
|  |  | Total |  |  | 50.15 |

| Medición | Uds. | Parcial |
|---|---|---|
| Rótulo- Conservatorio profesional de musica de Zamora | 40 | 40.00 |
| Total |  | 40 |

**PLACANORM** ud PLACA NORMALIZADA JUNTA CYL (18/11/2020)
1 ud × 308.53 (318.03 con costes indirectos) = 318.03
Placa normalizada de la Junta de Castilla y León de dimensiones y características según indicaciones de la Junta. Completamente colocada

| Código | Ud | Descripción | Rendimiento | Precio | Importe |
|---|---|---|---|---|---|
| O01OB130 | h | Oficial 1ª cerrajero | 0.471 | 18.5 | 8.71 |
| P34IR020n | m2 | Placa Junta Castilla y león (material) | 1 | 296.74530755829 | 296.75 |
| %0050 | % | Medios auxiliares | 0.5 % | 305.46 | 1.53 |
| %PM01 | % | Pequeño material | 0.5 % | 306.99 | 1.53 |
|  |  | Total |  |  | 308.53 |

**ESIR.1ab2** ud PORTAROTULOS INFORMACION EXTERIOR 48X36X1 CM (12/02/2019)
1 ud × 17.84 (18.39 con costes indirectos) = 18.39
Suministro y colocación de portarótulos de información para exterior colocado en la fachada principal exterior, bien visible y a una altura de fácil lectura para el público y accesible para posibles cambios de horario o de información de medidas de 48 x 36 x 1 cm., fabricado con 2 placas superpuestas de Policarbonato antivandálico transparente de 5 + 5 m/m., pulidas en todas sus caras, con 4 orificios cónicos fresados para el alojamiento de la cabeza del tornillo de acero, separado de la pared mediante 4 separadores cilíndricos macizos de metacrilato transparente de 25 x 20 m/m. pulidos en todas sus caras. Con p.p. de pequeño material para su colocación, completamente terminada y montada.

| Código | Ud | Descripción | Rendimiento | Precio | Importe |
|---|---|---|---|---|---|
| O01OB150 | h | Oficial 1ª carpintería | 0.07 | 18.5 | 1.30 |
| PSIR.1ab2 | u | portarótulos inform. exterior 48x36x1 (material) | 1 | 16.270291008874 | 16.27 |
| %0100 | % | Medios auxiliares | 1 % | 17.57 | 0.18 |
| %PM01 | % | Pequeño material | 0.5 % | 17.75 | 0.09 |
|  |  | Total |  |  | 17.84 |

Relación comercial: ADMON: Conselleria, 17.68, Alicante, 17.89, Andalucía, 17.92, Aragón, 18.01, Asturias, 18.17, Baleares, 17.84, Canarias, 17.78, Cantabria, 17.87, Castellón, Castilla - La Manc, 17.76, Castilla y León, Cataluña, 18.09, Comunitat Valencia, Extremadura, 17.75, Galicia, 17.86, Madrid (Comunidad, 18.16, Murcia (Región), 17.85, Navarra (Comunidad, País Vasco, 18.25, Rioja, La, 17.98, Valencia

**PLEV (EVA3)** ud SOPORTE PLANO EVACUACION A3 (18/11/2020)
9 ud × 8.48 (8.74 con costes indirectos) = 78.66
Suministro y colocación de soporte de pared para alojar plano evacuación en placas de metacrilato tamaño DIN A3, con impresión de los planos de evacuación. Totalmente colocado.

| Código | Ud | Descripción | Rendimiento | Precio | Importe |
|---|---|---|---|---|---|
| O01OA030 | h. | Oficial primera | 0.044 | 18.5 | 0.81 |
| PLAEVA3 | ud | Soporte plano evacuación A3 (material) | 1 | 7.5901357564448 | 7.59 |
| %0050 | % | Medios auxiliares | 0.5 % | 8.40 | 0.04 |
| %PM01 | % | Pequeño material | 0.5 % | 8.44 | 0.04 |
|  |  | Total |  |  | 8.48 |

| Medición | Uds. | Parcial |
|---|---|---|
| PLANTAS |  |  |
| CONSERVATORIO | 4 | 4.00 |
| AUDITORIO | 5 | 5.00 |
| Subtotal |  | 9.00 |
| Total |  | 9 |

**PLEVSERIGRAF** ud SOPORTE PLANO EVACUACION VIDRIO SERIGRAFIADO (18/11/2020)
2 ud × 25.32 (26.1 con costes indirectos) = 52.20
Suministro y colocación de soporte de pared para alojar plano evacuación serigrafiado en vidrio templado (incluido) de dimensiones 420x594 mm. Totalmente colocado.

| Código | Ud | Descripción | Rendimiento | Precio | Importe |
|---|---|---|---|---|---|
| O01OA030 | h. | Oficial primera | 0.044 | 18.5 | 0.81 |
| PLAEVA3 | ud | Soporte plano evacuación A3 | 1 | 7.5901357564448 | 7.59 |
| P14BA080n | m2 | Vidrio templado incoloro 8 mm serigrafiado (material) | 0.25 | 66.641191938008 | 16.66 |
| %0050 | % | Medios auxiliares | 0.5 % | 25.06 | 0.13 |
| %PM01 | % | Pequeño material | 0.5 % | 25.19 | 0.13 |
|  |  | Total |  |  | 25.32 |

| Medición | Uds. | Parcial |
|---|---|---|
| PLANTA BAJA CONSERVATORIO Y AUDITORIO | 2 | 2.00 |
| Total |  | 2 |

**E1TABL** ud TABLON ANUNCIOS MAGNÉTICO C/ILUMINACION (18/11/2020)
2 ud × 290.9 (299.86 con costes indirectos) = 599.72
Suministro y colocación de tablón de anuncios magnético de dimensiones 1.60x1.10 m, colocado sobre el vallado exterior formado por marco de aluminio con cristal de seguridad templado de 4mm, antivandálico, con puerta con bisagra superior con barra de soporte de acero. Mecanismo de apertura mediante amortiguador de gas para formatos grandes. Iluminaicón led incorporada. Protección contra la humedad IP65. Suministro e instalacion de circuito electrico monofásico realizado con cable tripolar con conductores de cobre con aislamiento RZ1 0,6/1 kV de seccion 1,5mm2 (3x1,5 mm2) marcado CPR CCA-S1B, D1, A1
Totalmente colocado.

| Código | Ud | Descripción | Rendimiento | Precio | Importe |
|---|---|---|---|---|---|
| O01OA030 | h. | Oficial primera | 0.169 | 18.5 | 3.13 |
| O01OA070 | h | Peón ordinario | 0.169 | 14.5 | 2.45 |
| E30EP130n | ud | Tablón anuncios magnético c/iluminacion 1,60x1,10m (material) | 1 | 244.7743780112 | 244.77 |
| instelec | ud | Instalación eléctrica conexionado tablón anuncios (material) | 1 | 37.660673595219 | 37.66 |
| %0050 | % | Medios auxiliares | 0.5 % | 288.01 | 1.44 |
| %PM01 | % | Pequeño material | 0.5 % | 289.45 | 1.45 |
|  |  | Total |  |  | 290.9 |

**21.03** ud PICTOGRAMA ASEOS Y AULAS (18/11/2020)
119 ud × 7.77 (8.01 con costes indirectos) = 953.19
Pictograma aseos y aulas en aluminio anodizado mate de medidas 150x150x17 mm, removible, tipo Marcal OPALESCENTE de ARCON o equivalente . Colocado.

| Código | Ud | Descripción | Rendimiento | Precio | Importe |
|---|---|---|---|---|---|
| O01OA060 | h | Peón especializado | 0.011 | 15.5 | 0.17 |
| ESMWE.01 | ud | Pictograma alu 15x15x17 (material) | 1 | 7.5201345044091 | 7.52 |
| %0050 | % | Medios auxiliares | 0.5 % | 7.69 | 0.04 |
| %PM01 | % | Pequeño material | 0.5 % | 7.73 | 0.04 |
|  |  | Total |  |  | 7.77 |

Relación comercial: ADMON: Conselleria, 7.75, Alicante, 7.79, Andalucía, 7.78, Aragón, 7.8, Asturias, 7.82, Baleares, 7.77, Canarias, Cantabria, Castellón, Castilla - La Manc, 7.76, Castilla y León, Cataluña, 7.81, Comunitat Valencia, Extremadura, Galicia, Madrid (Comunidad, Murcia (Región), Navarra (Comunidad, País Vasco, 7.83, Rioja, La, Valencia

| Medición | Uds. | Parcial |
|---|---|---|
| CONSERVATORIO |  |  |
| ***PLANTA SÓTANO -2 |  |  |
| aseos | 2 | 2.00 |
| ***PLANTA SÓTANO -1 |  |  |
| aseos | 2 | 2.00 |
| c.limpieza | 1 | 1.00 |
| aseo-vest | 5 | 5.00 |
| ***PLANTA BAJA |  |  |
| aseos alumnos | 4 | 4.00 |
| aseos | 3 | 3.00 |
| c.limpieza | 1 | 1.00 |
| vestíbulo camerinos | 8 | 8.00 |
| secretaría | 1 | 1.00 |
| archivo | 1 | 1.00 |
| admin | 1 | 1.00 |
| cgd | 1 | 1.00 |
| rack | 1 | 1.00 |
| repografia | 1 | 1.00 |
| conserjeria | 1 | 1.00 |
| Aula | 9 | 9.00 |
| cabina | 12 | 12.00 |
| sala uso múltiples | 1 | 1.00 |
| ***PLANTA PRIMERA |  |  |
| cafetería | 1 | 1.00 |
| c.limpieza | 1 | 1.00 |
| Biblioteca | 1 | 1.00 |
| Fonoteca | 1 | 1.00 |
| aseos alumnos | 4 | 4.00 |
| despachos | 3 | 3.00 |
| sala de profesores | 1 | 1.00 |
| asos profesores | 3 | 3.00 |
| aulas | 32 | 32.00 |
| AUDITORIO |  |  |
| ***PLANTA SÓTANO -1 |  |  |
| c.limpieza | 1 | 1.00 |
| ***PLANTA BAJA |  |  |
| aseos platea M | 1 | 1.00 |
| aseos platea F | 1 | 1.00 |
| aseos | 1 | 1.00 |
| ***PLANTA PRIMERA |  |  |
| aseos | 2 | 2.00 |
| Subtotal |  | 108.00 |
| - Ascensores | 11 | 11.00 |
| Subtotal |  | 11.00 |
| Total |  | 119 |

**22.09.** ud PICTOGRAMA ACCESIBILIDAD (18/11/2020)
24 ud × 16.02 (16.51 con costes indirectos) = 396.24
Pictograma en aluminio anodizado mate, con el indicativo de señalización de accesibilidad homologado. Colocado.

| Código | Ud | Descripción | Rendimiento | Precio | Importe |
|---|---|---|---|---|---|
| O01OA030 | h. | Oficial primera | 0.094 | 18.5 | 1.74 |
| PPICTGn | ud | PICTOGRAMA ACCESIBILIDAD NORMALIZADO (material) | 1 | 14.120252553492 | 14.12 |
| %0050 | % | Medios auxiliares | 0.5 % | 15.86 | 0.08 |
| %PM01 | % | Pequeño material | 0.5 % | 15.94 | 0.08 |
|  |  | Total |  |  | 16.02 |

| Medición | Uds. | Parcial |
|---|---|---|
| Baño accesible | 17 | 17.00 |
| bucle magnetico | 6 | 6.00 |
| punto atención accesible | 1 | 1.00 |
| Subtotal |  | 24.00 |
| Total |  | 24 |

**SIL108RT (DL)** ud MÓDULO SEÑALIZACIÓN SIL 108, DE 360 X 540 (18/11/2020)
10 ud × 53.92 (55.58 con costes indirectos) = 555.80
Suministro y colocación de módulo señalización en directorio de planta, de 360 x 540 en sandwich de metacrilato con base en acero inoxidable cepillado, con textos en poliéster interior, tipología y colores a definir. Totalmente colocado.

| Código | Ud | Descripción | Rendimiento | Precio | Importe |
|---|---|---|---|---|---|
| O01OA030 | h. | Oficial primera | 0.044 | 18.5 | 0.81 |
| P34VBP010MD | ud | Módulo directorio planta SIL 108 360X540 (material) | 1 | 52.570940278828 | 52.57 |
| %0050 | % | Medios auxiliares | 0.5 % | 53.38 | 0.27 |
| %PM01 | % | Pequeño material | 0.5 % | 53.65 | 0.27 |
|  |  | Total |  |  | 53.92 |

| Medición | Uds. | Parcial |
|---|---|---|
| *** VARIOS | 10 | 10.00 |
| Total |  | 10 |

**21.05** ud PICTOGRAMA SEÑAL DISUASORIA EVAC (18/11/2020)
295 ud × 3.14 (3.24 con costes indirectos) = 955.80
Pictograma en aluminio anodizado mate, con el indicativo de señalización disuasoria de evacuación homologado para emergencias, de medidas 150x150x3 mm, tipo Marcal PICTO de ARCON o equivalente. Colocado.

| Código | Ud | Descripción | Rendimiento | Precio | Importe |
|---|---|---|---|---|---|
| O01OA060 | h | Peón especializado | 0.012 | 15.5 | 0.19 |
| ESMW03 | u | Pictograma emergencias 15x15x3 (material) | 1 | 2.9100520489136 | 2.91 |
| %0050 | % | Medios auxiliares | 0.5 % | 3.10 | 0.02 |
| %PM01 | % | Pequeño material | 0.5 % | 3.12 | 0.02 |
|  |  | Total |  |  | 3.14 |

Relación comercial: ADMON: Conselleria, 3.11, Alicante, 3.16, Andalucía, 3.15, Aragón, Asturias, 3.19, Baleares, 3.14, Canarias, 3.13, Cantabria, Castellón, Castilla - La Manc, Castilla y León, Cataluña, 3.18, Comunitat Valencia, Extremadura, Galicia, Madrid (Comunidad, Murcia (Región), Navarra (Comunidad, País Vasco, 3.2, Rioja, La, Valencia

| Medición | Uds. | Parcial |
|---|---|---|
| --Señalización recorrido evacuación |  |  |
| sotano 2 | 15 | 15.00 |
| sotano -1 | 15 | 15.00 |
| PB | 18 | 18.00 |
| P1 | 18 | 18.00 |
| --Salida |  |  |
| sotano 2 | 8 | 8.00 |
| sotano -1 | 7 | 7.00 |
| PB | 12 | 12.00 |
| P1 | 15 | 15.00 |
| --No salida |  |  |
| sotano 2 | 15 | 15.00 |
| sotano -1 | 13 | 13.00 |
| PB | 8 | 8.00 |
| P1 | 15 | 15.00 |
| --BIES | 60 | 60.00 |
| --Extintores | 76 | 76.00 |
| Subtotal |  | 295.00 |
| Total |  | 295 |

**PC.15_109M** ud NUMERO-LETRA PLANTA VINILO ADHESIVO H=2.40 M (18/11/2020)
12 ud × 35.33 (36.42 con costes indirectos) = 437.04
Suministro y colocacion de número o letra de 2.40 m de altura sobre paramentos, realizado en vinilo adhesivo en color a elegir por la DF, incluso plantilla, maquetación, replanteo, limpieza del soporte. Totalmente colocado.

| Código | Ud | Descripción | Rendimiento | Precio | Importe |
|---|---|---|---|---|---|
| O01OB230 | h | Oficial 1ª pintura | 0.168 | 18.5 | 3.11 |
| O01OB240 | h | Ayudante pintura | 0.168 | 16 | 2.69 |
| P25WW220MC | ud | Num-letra vinilo adhesivo 2.00x1.00 (material) | 1 | 29.170521741172 | 29.17 |
| %0050 | % | Medios auxiliares | 0.5 % | 34.97 | 0.17 |
| %PM01 | % | Pequeño material | 0.5 % | 35.14 | 0.18 |
|  |  | Total |  |  | 35.33 |

| Medición | Uds. | Parcial |
|---|---|---|
| ESCALERAS y ASCENSORES |  |  |
| Escaleras PS-2 | 6 | 6.00 |
| Escaleras PS-1 | 6 | 6.00 |
| Subtotal |  | 12.00 |
| Total |  | 12 |

**E27SS060N2** ud PROTECCIÓN VINILO ADHESIVO CIRCULAR DIAM=15 CM (18/11/2020)
24 ud × 1.93 (1.99 con costes indirectos) = 47.76
Suministro y colocacion marcado de hojas de vidrio mediante círculos de diámetro 15cm para colocar sobre vidrios, realizado en vinilo adhesivo en color a elegir por la DF, incluso plantilla, maquetación, replanteo, limpieza del soporte. Totalmente colocado.

| Código | Ud | Descripción | Rendimiento | Precio | Importe |
|---|---|---|---|---|---|
| O01OA030 | h. | Oficial primera | 0.064 | 18.5 | 1.18 |
| P25VP010an | ud | Círculo vinilo adhesivo diam 15cm (material) | 1.1 | 0.6600118049082 | 0.73 |
| %0050 | % | Medios auxiliares | 0.5 % | 1.91 | 0.01 |
| %PM01 | % | Pequeño material | 0.5 % | 1.92 | 0.01 |
|  |  | Total |  |  | 1.93 |

| Medición | Uds. | Largo | Parcial |
|---|---|---|---|
| *** PUERTAS VIDRIO |  |  |  |
| VE06.01 | 4 | 2 | 8.00 |
| VE06.02 | 1 | 2 | 2.00 |
| VE07.01 | 1 | 1 | 1.00 |
| VE09.02 | 1 | 1 | 1.00 |
| VE10.01 | 1 | 2 | 2.00 |
| VE10.02 | 1 | 2 | 2.00 |
| VE11 | 1 | 2 | 2.00 |
| VE13 | 1 | 2 | 2.00 |
| VE14 | 1 | 2 | 2.00 |
| Subtotal |  |  | 22.00 |
| PV07 | 1 | 2 | 2.00 |
| Subtotal |  |  | 2.00 |
| Total |  |  | 24 |

**E27SS060N3** ml PROTECCIÓN VINILO ADHESIVO H=5CM (12/02/2019)
115.32 ml × 4.85 (5 con costes indirectos) = 576.60
Suministro y colocacion marcado de fijos de vidrio mediante 2 franjas de 5 cm espesor, colocadas a 0,90 y 1,60 m del suelo, realizado en vinilo adhesivo en color a elegir por la DF, incluso plantilla, maquetación, replanteo, limpieza del soporte. Totalmente colocado.

| Código | Ud | Descripción | Rendimiento | Precio | Importe |
|---|---|---|---|---|---|
| O01OA030 | h. | Oficial primera | 0.064 | 18.5 | 1.18 |
| P25VP010a | ml | Banda adhesiva vinilo señalización (material) | 1.1 | 3.25005813023 | 3.58 |
| P25WW220 | ud | Pequeño material | 0.05 | 0.8600153821532 | 0.04 |
| %0100 | % | Medios auxiliares | 1 % | 4.80 | 0.05 |
|  |  | Total |  |  | 4.85 |

| Medición | Uds. | Largo | Parcial |
|---|---|---|---|
| *** FIJOS DE VIDRIO |  |  |  |
| VE06.01 | 4 | 2.64 | 10.56 |
|  | 4 | 1.93 | 7.72 |
| VE06.02 | 1 | 2.64 | 2.64 |
|  | 1 | 1.93 | 1.93 |
| VE07.01 | 1 | 2.28 | 2.28 |
| VE07.02 | 1 | 1.87 | 1.87 |
| VE08.01 | 1 | 2.46 | 2.46 |
|  | 1 | 1.87 | 1.87 |
|  | 2 | 1.21 | 2.42 |
|  | 4 | 1.23 | 4.92 |
|  | 1 | 1.88 | 1.88 |
|  | 1 | 2.46 | 2.46 |
| VE08.02 | 2 | 2.45 | 4.90 |
|  | 2 | 1.88 | 3.76 |
|  | 2 | 1.21 | 2.42 |
|  | 2 | 1.23 | 2.46 |
|  | 2 | 1.04 | 2.08 |
| VE09.01 | 3 | 1.22 | 3.66 |
|  | 12 | 1.23 | 14.76 |
|  | 3 | 1.17 | 3.51 |
| VE09.02 | 5 | 1.23 | 6.15 |
| VE10.01 | 4 | 1.12 | 4.48 |
| VE10.01 | 4 | 1.12 | 4.48 |
| VE11 | 2 | 0.93 | 1.86 |
| VE12 | 2 | 1.82 | 3.64 |
|  | 2 | 1.85 | 3.70 |
| VE13 | 1 | 1.93 | 1.93 |
|  | 1 | 2.65 | 2.65 |
| VE14 | 1 | 0.54 | 0.54 |
|  | 1 | 0.53 | 0.53 |
| Subtotal |  |  | 110.52 |
| VE10.03 | 2 | 2.4 | 4.80 |
| Subtotal |  |  | 4.80 |
| Total |  |  | 115.32 |

**E27SS010** ml MARCADO PLAZA APARCAMIENTO (18/11/2020)
1434.9 ml × 2.32 (2.39 con costes indirectos) = 3429.41
Marcado de plaza de aparcamiento con pintura al clorocaucho, con una anchura de línea de 10 cm., En plazas accesibles, el marcado será según diseño homologado incluyendo las zonas de transición. i/limpieza de superficies, neutralización, replanteo y encintado.

| Código | Ud | Descripción | Rendimiento | Precio | Importe |
|---|---|---|---|---|---|
| O01OB230 | h | Oficial 1ª pintura | 0.094 | 18.5 | 1.74 |
| P25WD040 | kg | Disolvente clorocaucho (material) | 0.025 | 1.7300309431686 | 0.04 |
| P25QC010 | l. | P.Clorocaucho calles/park. Monto S/M-10 o equivalente (material) | 0.075 | 6.950124309261 | 0.52 |
| %0050 | % | Medios auxiliares | 0.5 % | 2.30 | 0.01 |
| %PM01 | % | Pequeño material | 0.5 % | 2.31 | 0.01 |
|  |  | Total |  |  | 2.32 |

Claves: garaje, marco, plaza, superficie, pintura, replanteo, encintar, línea, clorocaucho

| Medición | Uds. | Largo | Parcial |
|---|---|---|---|
| *** SÓTANO -2 |  |  |  |
| - Plaza 46-50 | 2 | 7.2 | 14.40 |
|  | 4 | 4.5 | 18.00 |
| - Plaza 51-53 | 2 | 7.2 | 14.40 |
|  | 4 | 4.5 | 18.00 |
| -Plaza 54-55 | 2 | 4.8 | 9.60 |
|  | 3 | 4.5 | 13.50 |
| - Plaza 56-57 (plazas accesibles) | 2 | 5.95 | 11.90 |
|  | 4 | 5 | 20.00 |
| - Plaza 58/61 | 4 | 14.1 | 56.40 |
| -Plaza 62-63 | 2 | 4.8 | 9.60 |
|  | 3 | 4.5 | 13.50 |
| - Plaza 64/65 | 2 | 14.8 | 29.60 |
| - Plaza 66/68 | 3 | 14.1 | 42.30 |
| - Plaza 66-71 | 2 | 7.2 | 14.40 |
|  | 4 | 4.5 | 18.00 |
| - Plaza 72/77 | 6 | 14.1 | 84.60 |
| - Plaza 78-80 | 2 | 7.2 | 14.40 |
|  | 4 | 4.5 | 18.00 |
| - Plaza 81-83 | 2 | 7.2 | 14.40 |
|  | 4 | 4.5 | 18.00 |
| - Plaza 84 y 97 | 2 | 14.1 | 28.20 |
| - Plaza 85-87 | 2 | 7.2 | 14.40 |
|  | 4 | 4.5 | 18.00 |
| - Plaza 88-90 | 2 | 7.2 | 14.40 |
|  | 4 | 4.5 | 18.00 |
| - Plaza 91-93 | 2 | 7.2 | 14.40 |
|  | 4 | 4.5 | 18.00 |
| - Plaza 94-96 | 2 | 7.2 | 14.40 |
|  | 4 | 4.5 | 18.00 |
| -Plaza 98-99 | 2 | 4.8 | 9.60 |
|  | 3 | 4.5 | 13.50 |
| -Plaza 100-101 | 2 | 4.8 | 9.60 |
|  | 3 | 4.5 | 13.50 |
| - Plaza 102-104 | 2 | 7.2 | 14.40 |
|  | 4 | 4.5 | 18.00 |
| - Plaza 105-107 | 2 | 7.2 | 14.40 |
|  | 4 | 4.5 | 18.00 |
| - Motos | 2 | 15 | 30.00 |
|  | 11 | 2.5 | 27.50 |
| -- SÓTANO -1 |  |  |  |
| -Plaza 01-02 | 2 | 4.8 | 9.60 |
|  | 3 | 4.5 | 13.50 |
| - Plaza 03-05 | 2 | 7.2 | 14.40 |
|  | 4 | 4.5 | 18.00 |
| - Plaza 06-08 | 2 | 7.2 | 14.40 |
|  | 4 | 4.5 | 18.00 |
| -Plaza 09-10 | 2 | 4.8 | 9.60 |
|  | 3 | 4.5 | 13.50 |
| - Plaza 11-12 (plaza accesibles) | 2 | 5.95 | 11.90 |
|  | 4 | 5 | 20.00 |
| -Plaza 13-14 | 2 | 4.8 | 9.60 |
|  | 3 | 4.5 | 13.50 |
| -Plaza 15-16 | 2 | 4.8 | 9.60 |
|  | 3 | 4.5 | 13.50 |
| -Plaza 17-18 | 2 | 4.8 | 9.60 |
|  | 3 | 4.5 | 13.50 |
| - Plaza 19/20 | 2 | 14.8 | 29.60 |
| - Plaza 21/24 | 4 | 14.1 | 56.40 |
| - Plaza 25/31 | 7 | 14.1 | 98.70 |
| - Plaza 32-34 | 2 | 7.2 | 14.40 |
|  | 4 | 4.5 | 18.00 |
| - Plaza 35-37 | 2 | 7.2 | 14.40 |
|  | 4 | 4.5 | 18.00 |
| -Plaza 38-39 | 2 | 4.8 | 9.60 |
|  | 3 | 4.5 | 13.50 |
| -Plaza 40-41 | 2 | 4.8 | 9.60 |
|  | 3 | 4.5 | 13.50 |
| -Plaza 42-43 | 2 | 4.8 | 9.60 |
|  | 3 | 4.5 | 13.50 |
| -Plaza 44-45 | 2 | 4.8 | 9.60 |
|  | 3 | 4.5 | 13.50 |
| -Plaza 46-47 | 2 | 4.8 | 9.60 |
|  | 3 | 4.5 | 13.50 |
| - Motos | 2 | 4.5 | 9.00 |
|  | 3 | 2.5 | 7.50 |
| .... |  |  |  |
| *** PLAZAS EXTERIORES CARRETERA | 1 | 40.9 | 40.90 |
|  | 10 | 2.1 | 21.00 |
| Subtotal |  |  | 1434.90 |
| Total |  |  | 1434.9 |

**E27SS010N** ml MARCADO PASO DE CEBRA GARAJES (18/11/2020)
132.1 ml × 14.49 (14.94 con costes indirectos) = 1973.57
Marcado de plaza de aparcamiento con pintura al clorocaucho, con una anchura de línea de 10 cm., i/limpieza de superficies, neutralización, replanteo y encintado.

| Código | Ud | Descripción | Rendimiento | Precio | Importe |
|---|---|---|---|---|---|
| O01OB230 | h | Oficial 1ª pintura | 0.584 | 18.5 | 10.80 |
| P25WD040 | kg | Disolvente clorocaucho | 0.16 | 1.7300309431686 | 0.28 |
| P25QC010 | l. | P.Clorocaucho calles/park. Monto S/M-10 o equivalente | 0.47 | 6.950124309261 | 3.27 |
| %0050 | % | Medios auxiliares | 0.5 % | 14.35 | 0.07 |
| %PM01 | % | Pequeño material | 0.5 % | 14.42 | 0.07 |
|  |  | Total |  |  | 14.49 |

Claves: garaje, marco, plaza, superficie, pintura, replanteo, encintar, línea, clorocaucho

| Medición | Uds. | Largo | Parcial |
|---|---|---|---|
| *** ROTULADO PASO DE CEBRA |  |  |  |
| *** SÓTANO -1 | 1 | 33.15 | 33.15 |
|  | 1 | 27.9 | 27.90 |
|  | 1 | 5 | 5.00 |
| *** SÓTANO -2 | 1 | 33.15 | 33.15 |
|  | 1 | 27.9 | 27.90 |
|  | 1 | 5 | 5.00 |
| Subtotal |  |  | 132.10 |
| Total |  |  | 132.1 |

**E27SS040** ud ROTULACIÓN NÚMERO PLAZA APARCAMIENTO (18/11/2020)
120 ud × 2.09 (2.15 con costes indirectos) = 258.00
Rotulación de número de plaza de aparcamiento con pintura al clorocaucho, i/limpieza de superficies, neutralización, replanteo y encintado.

| Código | Ud | Descripción | Rendimiento | Precio | Importe |
|---|---|---|---|---|---|
| O01OB230 | h | Oficial 1ª pintura | 0.094 | 18.5 | 1.74 |
| P25WD040 | kg | Disolvente clorocaucho | 0.01 | 1.7300309431686 | 0.02 |
| P25QC010 | l. | P.Clorocaucho calles/park. Monto S/M-10 o equivalente | 0.045 | 6.950124309261 | 0.31 |
| %0050 | % | Medios auxiliares | 0.5 % | 2.07 | 0.01 |
| %PM01 | % | Pequeño material | 0.5 % | 2.08 | 0.01 |
|  |  | Total |  |  | 2.09 |

Claves: garaje, plaza, superficie, pintura, replanteo, encintar, línea, clorocaucho, rótulo

| Medición | Uds. | Parcial |
|---|---|---|
| ** SÓTANO -2 (48-107) | 60 | 60.00 |
| ** SÓTANO -1 (1-47) | 47 | 47.00 |
| Motos | 13 | 13.00 |
| Subtotal |  | 120.00 |
| Total |  | 120 |

**FUST27** UD SIMBOLO PLAZA MINUSVÁLIDOS (18/11/2020)
17 UD × 2.09 (2.15 con costes indirectos) = 36.55
Pintura al clorocaucho sobre suelo de aparcamiento para señalización de plaza de minusválidos, previo replanteo, y colocación de señal vertical identificativa de plazas para personas con movilidad reducida en vía pública i/limpieza de superficies, neutralización, replanteo y encintado.

| Código | Ud | Descripción | Rendimiento | Precio | Importe |
|---|---|---|---|---|---|
| O01OB230 | h | Oficial 1ª pintura | 0.092 | 18.5 | 1.70 |
| P25WD040 | kg | Disolvente clorocaucho | 0.011 | 1.7300309431686 | 0.02 |
| P25QC010 | l. | P.Clorocaucho calles/park. Monto S/M-10 o equivalente | 0.05 | 6.950124309261 | 0.35 |
| %0050 | % | Medios auxiliares | 0.5 % | 2.07 | 0.01 |
| %PM01 | % | Pequeño material | 0.5 % | 2.08 | 0.01 |
|  |  | Total |  |  | 2.09 |

| Medición | Uds. | Parcial |
|---|---|---|
| sótano -2 | 2 | 2.00 |
| sótano -1 | 2 | 2.00 |
| motos | 11 | 11.00 |
| aparcamiento vía pública | 2 | 2.00 |
| Subtotal |  | 17.00 |
| Total |  | 17 |

**E27SS030** ud FLECHAS INDICADORAS DIRECCIÓN GARAJE (18/11/2020)
20 ud × 8.64 (8.91 con costes indirectos) = 178.20
Pintura al clorocaucho sobre suelo de garaje, previo replanteo y trazado de flechas indicadores del sentido de circulación.

| Código | Ud | Descripción | Rendimiento | Precio | Importe |
|---|---|---|---|---|---|
| O01OB230 | h | Oficial 1ª pintura | 0.16 | 18.5 | 2.96 |
| O01OB240 | h | Ayudante pintura | 0.16 | 16 | 2.56 |
| P25QC010 | l. | P.Clorocaucho calles/park. Monto S/M-10 o equivalente | 0.4 | 6.950124309261 | 2.78 |
| P25WD040 | kg | Disolvente clorocaucho | 0.15 | 1.7300309431686 | 0.26 |
| %0050 | % | Medios auxiliares | 0.5 % | 8.56 | 0.04 |
| %PM01 | % | Pequeño material | 0.5 % | 8.60 | 0.04 |
|  |  | Total |  |  | 8.64 |

Claves: pintura, flecha, trazar, garaje, suelo, previo, replanteo, clorocaucho, indicador, dirección, circulación

| Medición | Uds. | Parcial |
|---|---|---|
| sótno -2 | 8 | 8.00 |
| sótano -1 | 12 | 12.00 |
| Subtotal |  | 20.00 |
| Total |  | 20 |

**EMRA.2acdn** ud BARRA APOYO ABATIBLE 800MM ACERO INX BRI (15/03/2016)
34 ud × 147.99 (152.55 con costes indirectos) = 5186.70
Barra de apoyo abatible con giro vertical para mejorar accesibilidad de personas con movilidad reducida en inodoros, lavamanos o platos de ducha; realizada en tubo de acero inoxidable de 1.5 mm de espesor, acabado satinado, de 800 mm de longitud y 32 mm de diámetro exterior; con portarrollos, sistema de bloqueo de seguridad de la posición vertical y pletinas de anclaje a pared.; incluso material de fijación, totalmente instalada según DB SUA-9 del CTE y ORDEN de 25 de mayo de 2004 de la Conselleria de Infraestructuras y Transporte del Gobierno Valenciano.

| Código | Ud | Descripción | Rendimiento | Precio | Importe |
|---|---|---|---|---|---|
| O01OA030 | h. | Oficial primera | 0.471 | 18.5 | 8.71 |
| PSMA.2acd | u | Barra apoyo abatible 800mm acero inx bri (material) | 1 | 136.36243896559 | 136.36 |
| %PM0100 | % | Pequeño Material | 1 % | 145.07 | 1.45 |
| %0100 | % | Medios auxiliares | 1 % | 146.52 | 1.47 |
|  |  | Total |  |  | 147.99 |

| Medición | Uds. | Largo | Parcial |
|---|---|---|---|
| *** CONSERVATORIO |  |  |  |
| ** SÓTANO -2 | 2 | 2 | 4.00 |
| ** SÓTANO -1 | 4 | 2 | 8.00 |
| ** PLANTA BAJA |  |  |  |
| Aseos 1 | 1 | 2 | 2.00 |
| Aseos 2 | 1 | 2 | 2.00 |
| Aseos | 2 | 2 | 4.00 |
| Camerinos | 2 | 2 | 4.00 |
| ** PLANTA PRIMERA |  |  |  |
| Aseos 1 | 1 | 2 | 2.00 |
| Aseos 2 | 1 | 2 | 2.00 |
| Aseos | 2 | 2 | 4.00 |
| Subtotal |  |  | 32.00 |
| ... |  |  |  |
| *** AUDITORIO |  |  |  |
| - Baño accesible P1 | 2 |  | 2.00 |
| Subtotal |  |  | 2.00 |
| Total |  |  | 34 |

**E30OA120** ud SECAMANOS ELECTRÓNICO AIRE CALIENTE 2250 W (15/03/2016)
11 ud × 38.56 (39.75 con costes indirectos) = 437.25
Secamanos electrónico por aire caliente de acero inoxidable acabado satinado calidad AISI 304 de 1.5 mm, accionamiento sin pulsador por aproximación de manos, con potencia de 2250W. y caudal del aire 40 l/s, de 245x276x210 mm. modelo E05ACS de MEDICLINICS o equivalente Instalado.

| Código | Ud | Descripción | Rendimiento | Precio | Importe |
|---|---|---|---|---|---|
| O01OA060 | h | Peón especializado | 0.837 | 15.5 | 12.97 |
| P34OA120 | ud | Secamanos electrónico aire caliente200W (material) | 1 | 24.830444114957 | 24.83 |
| %PM0100 | % | Pequeño Material | 1 % | 37.80 | 0.38 |
| %0100 | % | Medios auxiliares | 1 % | 38.18 | 0.38 |
|  |  | Total |  |  | 38.56 |

Relación comercial: ADMON: Conselleria, 36.97, Alicante, 40.31, Andalucía, 39.65, Aragón, 40.6, Asturias, 42.33, Baleares, 38.84, Canarias, 38.25, Cantabria, 39.14, Castellón, 38.14, Castilla - La Manc, 37.98, Castilla y León, 39.18, Cataluña, 41.43, Comunitat Valencia, 39.29, Extremadura, 37.96, Galicia, 39.02, Madrid (Comunidad, 42.16, Murcia (Región), 38.96, Navarra (Comunidad, 41.46, País Vasco, 43.11, Rioja, La, 40.36, Valencia, 38.71

| Medición | Uds. | Parcial |
|---|---|---|
| CONSERVATORIO |  |  |
| PLANTA BAJA |  |  |
| aseo alumnos | 2 | 2.00 |
| aseo profesores | 1 | 1.00 |
| PLANTA PRIMERA |  |  |
| aseo alumnos | 2 | 2.00 |
| aseo profesores | 1 | 1.00 |
| AUDITORIO |  |  |
| PLANTA BAJA |  |  |
| aseos platea M | 1 | 1.00 |
| aseos platea F | 1 | 1.00 |
| aseos | 1 | 1.00 |
| PLANTA PRIMERA |  |  |
| aseos | 2 | 2.00 |
| Subtotal |  | 11.00 |
| Total |  | 11 |

**E30OA130** ud PORTATOALLAS DE PAPEL DE MANOS (15/03/2016)
19 ud × 27.8 (28.66 con costes indirectos) = 544.54
Portatoallas de papel para manos instalado, modelo B-4262 de MEDICLINICS o equivalente, serie COTURA fabricado en acero inoxidable acabado satinado calidad AISI 304 de 0.8 mm de espesor, con mecanismo de cierre antivandálico, capacidad 400/525 toallas de celulosa plegadas en zig-zag, de dimensiones 345x275x120 mm. Instalado.

| Código | Ud | Descripción | Rendimiento | Precio | Importe |
|---|---|---|---|---|---|
| O01OA060 | h | Peón especializado | 0.837 | 15.5 | 12.97 |
| P34OA130 | ud | Portatoallas de papel de manos (material) | 1 | 14.280255415287 | 14.28 |
| %PM0100 | % | Pequeño Material | 1 % | 27.25 | 0.27 |
| %0100 | % | Medios auxiliares | 1 % | 27.52 | 0.28 |
|  |  | Total |  |  | 27.8 |

Relación comercial: ADMON: Conselleria, 26.21, Alicante, 29.54, Andalucía, 28.89, Aragón, 29.84, Asturias, 31.56, Baleares, 28.08, Canarias, 27.48, Cantabria, 28.38, Castellón, 27.38, Castilla - La Manc, 27.22, Castilla y León, 28.42, Cataluña, 30.66, Comunitat Valencia, 28.52, Extremadura, 27.2, Galicia, 28.26, Madrid (Comunidad, 31.4, Murcia (Región), 28.2, Navarra (Comunidad, 30.69, País Vasco, 32.35, Rioja, La, 29.59, Valencia, 27.95

| Medición | Uds. | Parcial |
|---|---|---|
| CONSERVATORIO |  |  |
| PLANTA SÓTANO -2 |  |  |
| aseo 1 | 1 | 1.00 |
| aseo 2 | 1 | 1.00 |
| PLANTA SÓTANO -1 |  |  |
| aseo 1 | 1 | 1.00 |
| aseo 2 | 1 | 1.00 |
| PLANTA BAJA |  |  |
| aseos alumnos | 2 | 2.00 |
| aseos profesores | 1 | 1.00 |
| camerinos | 4 | 4.00 |
| PLANTA PRIMERA |  |  |
| aseo alumnos | 2 | 2.00 |
| aseo profesores | 1 | 1.00 |
| AUDITORIO |  |  |
| PLANTA BAJA |  |  |
| aseos platea M | 1 | 1.00 |
| aseos platea F | 1 | 1.00 |
| aseos | 1 | 1.00 |
| PLANTA PRIMERA |  |  |
| aseos | 2 | 2.00 |
| Subtotal |  | 19.00 |
| Total |  | 19 |

**U16ZV106** ud PORTARROLLOS INDUST.ACERO INOX. (15/03/2016)
31 ud × 27.69 (28.54 con costes indirectos) = 884.74
Dispensador de papel higienico para adosar a pared, modelo B-2888 de MEDICLINICS serie COTURA o equivalente, cuerpo de acero inoxidable AISI 304 de 0,8 mm. espesor acabado satinado, con mecanismo de cierre anti-vandalico y capacidad para doble rollo, de dimensiones 280x155x150 mm. incluso colocación.

| Código | Ud | Descripción | Rendimiento | Precio | Importe |
|---|---|---|---|---|---|
| O01OA090 | h. | Cuadrilla A | 0.21 | 33.36 | 7.01 |
| P30EV096 | ud | Portarrollos industrial a.inox. (material) | 1 | 20.140360228564 | 20.14 |
| %PM0100 | % | Pequeño Material | 1 % | 27.15 | 0.27 |
| %0100 | % | Medios auxiliares | 1 % | 27.42 | 0.27 |
|  |  | Total |  |  | 27.69 |

Relación comercial: ADMON: Conselleria, 27.69, Alicante, Andalucía, Aragón, Asturias, Baleares, Canarias, Cantabria, Castellón, Castilla - La Manc, Castilla y León, Cataluña, Comunitat Valencia, Extremadura, Galicia, Madrid (Comunidad, Murcia (Región), Navarra (Comunidad, País Vasco, Rioja, La, Valencia

| Medición | Uds. | Parcial |
|---|---|---|
| *** CONSERVATORIO |  |  |
| Inodoros | 15 | 15.00 |
| Inodoros adaptados | 16 | 16.00 |
| Subtotal |  | 31.00 |
| Total |  | 31 |

**E30M060N** ud DOSIFICADOR JABON ANTIVANDALICO (15/03/2016)
32 ud × 41.03 (42.29 con costes indirectos) = 1353.28
Suministro y colocación de dosificador de jabón antivandálico, modelo DJ0112CS de MEDICLINICS o equivalente, realizado en acero inoxidable calidad AISI 304 de 1 mm de espesor, acabado satinado, de 1.2 l de capacidad, de dimensiones 121x208x130mm, colocado mediante anclajes de fijación a la pared, instalado.

| Código | Ud | Descripción | Rendimiento | Precio | Importe |
|---|---|---|---|---|---|
| O01OA030 | h. | Oficial primera | 0.168 | 18.5 | 3.11 |
| P18CW400N | ud | Dosific.jabón inox. (material) | 1 | 37.110663757795 | 37.11 |
| %PM0100 | % | Pequeño Material | 1 % | 40.22 | 0.40 |
| %0100 | % | Medios auxiliares | 1 % | 40.62 | 0.41 |
|  |  | Total |  |  | 41.03 |

| Medición | Uds. | Parcial |
|---|---|---|
| *** CONSERVATORIO |  |  |
| Lavabos | 16 | 16.00 |
| Lavabos adaptados | 16 | 16.00 |
| Subtotal |  | 32.00 |
| Total |  | 32 |

**E30M0PER** ud PERCHA (15/03/2016)
15 ud × 6.98 (7.19 con costes indirectos) = 107.85
Suministro y colocación de percha de baño de acero inoxidable AISI 304 acabado satinado, de diámetro 10 mm, cabeza de 16 mm modelo AI0034CS de MEDICLINICS o equivalente atornillada a pared mediante taco y tornillo de fijación.

| Código | Ud | Descripción | Rendimiento | Precio | Importe |
|---|---|---|---|---|---|
| O01OA060 | h | Peón especializado | 0.084 | 15.5 | 1.30 |
| PSMR17ag | u | Percha inox (material) | 1 | 5.5400990896843 | 5.54 |
| %PM0100 | % | Pequeño Material | 1 % | 6.84 | 0.07 |
| %0100 | % | Medios auxiliares | 1 % | 6.91 | 0.07 |
|  |  | Total |  |  | 6.98 |

Relación comercial: ADMON: Conselleria, 6.82, Alicante, 7.15, Andalucía, 7.09, Aragón, 7.18, Asturias, 7.35, Baleares, 7.01, Canarias, 6.95, Cantabria, 7.04, Castellón, 6.94, Castilla - La Manc, 6.92, Castilla y León, Cataluña, 7.26, Comunitat Valencia, 7.05, Extremadura, Galicia, 7.03, Madrid (Comunidad, 7.34, Murcia (Región), 7.02, Navarra (Comunidad, 7.27, País Vasco, 7.43, Rioja, La, 7.16, Valencia, 7

| Medición | Uds. | Parcial |
|---|---|---|
| *** CONSERVATORIO |  |  |
| ** SÓTANO -1 |  |  |
| Vestuario fem | 1 | 1.00 |
| ** PLANTA BAJA |  |  |
| Camerinos | 2 | 2.00 |
| Aseos 1 | 3 | 3.00 |
| Aseos 2 | 3 | 3.00 |
| ** PLANTA PRIMERA |  |  |
| Aseos 1 | 3 | 3.00 |
| Aseos 2 | 3 | 3.00 |
| Subtotal |  | 15.00 |
| Total |  | 15 |

**E30VBE050n** u BUZÓN ALUMINIO 16x47,5x22,5 cm (15/03/2016)
1 u × 30.47 (31.41 con costes indirectos) = 31.41
Buzón individual para colocación en vallado perimetral, de dimensiones 16x47,5x22,5 cm y peso 1,75 kg, con ranura para entrada de cartas en su parte frontal, cuerpo de aluminio y puerta del mismo material con cerradura y tarjetero, incluido parte proporcional de medios auxiliares para su colocación.

| Código | Ud | Descripción | Rendimiento | Precio | Importe |
|---|---|---|---|---|---|
| O01OA030 | h. | Oficial primera | 0.188 | 18.5 | 3.48 |
| P34VBE050n | u | Buzón aluminio 16x47,5x22,5 cm (material; 18/11/2020) | 1 | 26.54 | 26.54 |
| %PM0100 | % | Pequeño Material | 1 % | 30.02 | 0.30 |
| %0050 | % | Medios auxiliares | 0.5 % | 30.32 | 0.15 |
|  |  | Total |  |  | 30.47 |

Claves: peso, dimensión, individual, soporte, auxiliar, ranura, buzón, cerrajería, aluminio, medio, material, puerta, frontal, tarjeta, colocación, entrada

**E21TBN100n** u BARRA EN L 2 PAREDES FIJA ACERO INOXIDABLE 750x750 mm (15/03/2016)
2 u × 136.5 (140.7 con costes indirectos) = 281.40
Barra en L (ángulo a 90º) a colocar en 2 paredes, fija, de instalación mural, de 750x750 mm de longitud en cada uno de sus lados, fabricada en acero inoxidable con acabado en brillo (cromado) o mate. Totalmente instalada sobre paramento mediante tornillería y con posibilidad de fijarla mediante adhesivo (hasta 5 kg de carga estática); i/p.p. de fijaciones y medios auxiliares.

| Código | Ud | Descripción | Rendimiento | Precio | Importe |
|---|---|---|---|---|---|
| O01OB170 | h. | Oficial 1ª fontanero calefactor | 0.329 | 18.5 | 6.09 |
| M12T050 | h | Taladro percutor eléctrico pequeño (maquinaria) | 0.329 | 1.0500187805358 | 0.35 |
| P36HBN070 | u | Barra ángulo 2 paredes acero inox 515x515 mm (material) | 1 | 128.03228997334 | 128.03 |
| %PM0100 | % | Pequeño Material | 1 % | 134.47 | 1.34 |
| %0050 | % | Medios auxiliares | 0.5 % | 135.81 | 0.68 |
|  |  | Total |  |  | 136.5 |

Claves: barra, fabricación, mural, inoxidable, colocación, acero, cromado, mate, pared, tornillo, ángulo, paramento, medio, fijación, adhesivo, carga, estático, auxiliar, brillo

| Medición | Uds. | Parcial |
|---|---|---|
| Aseos accesibles sotano -1-ducha | 2 | 2.00 |
| Total |  | 2 |

**E21TSD060** u ASIENTO MURAL DUCHA ABATIBLE ACERO INOXIDABLE (15/03/2016)
2 u × 268.12 (276.38 con costes indirectos) = 552.76
Asiento mural abatible para ducha, fabricado en su totalidad en acero inoxidable. Asiento de medidas 38x51 cm con desagües incorporados integrados en el asiento. Totalmente instalado y ajustado al usuario; i/p.p. de tacos y tornillería en acero inox. Conforme a CTE DB SUA-9.

| Código | Ud | Descripción | Rendimiento | Precio | Importe |
|---|---|---|---|---|---|
| O01OB170 | h. | Oficial 1ª fontanero calefactor | 0.377 | 18.5 | 6.97 |
| M12T050 | h | Taladro percutor eléctrico pequeño | 0.377 | 1.0500187805358 | 0.40 |
| P36HDA050 | u | Asiento mural ducha abatible acero inox (material) | 1 | 254.19454649943 | 254.19 |
| %PM0200 | % | Pequeño Material | 2 % | 261.56 | 5.23 |
| %0050 | % | Medios auxiliares | 0.5 % | 266.79 | 1.33 |
|  |  | Total |  |  | 268.12 |

Claves: ajustar, acero, asiento, mural, ducha, abatible, desagüe, inoxidable, taco, fabricación, tornillo

| Medición | Uds. | Parcial |
|---|---|---|
| Aseos accesibles sotano -1-ducha | 2 | 2.00 |
| Total |  | 2 |

**mostrad72n** m FORMACION MOSTRADOR H=0.70M (18/11/2020)
5.92 m × 313.29 (322.94 con costes indirectos) = 1911.80
Formación de mostrador de madera DM de 0,70m de altura formado por una estructura maciza de madera de escuadría 30x90 revestido exterior e interiormente por tablero de DM lacado de espesor 30mm, con diseño según planos. Incluso, p.p de replanteo, elementos de fijación y anclaje, pequeño material y medios auxiliares, completamente terminado y montado según plano de detalles.

| Código | Ud | Descripción | Rendimiento | Precio | Importe |
|---|---|---|---|---|---|
| O01OB150 | h | Oficial 1ª carpintería | 0.201 | 18.5 | 3.719 |
| O01OB160 | h | Ayudante carpintería | 0.153 | 16 | 2.448 |
| PBMN11bkn | m | Listón 30x90 mad macizo (material) | 2.7 | 2.1500384553829 | 5.805 |
| PFPM.1bab | m2 | Tabl mad estrat 3mm lis D-s2,d0 (material) | 4.55 | 58.861052783181 | 267.818 |
| PBTL.2qbn | m | Pfl rect hue 100x30 inox (material) | 1.5 | 17.560314082104 | 26.340 |
| PBUC.6b | kg | Puntas a p/const 18x80 caja 3kg (material) | 3 | 1.3500241464032 | 4.050 |
| %0050 | % | Medios auxiliares | 0.5 % | 310.180 | 1.551 |
| %PM01 | % | Pequeño material | 0.5 % | 311.731 | 1.559 |
|  |  | Total |  |  | 313.29 |

Relación comercial: ADMON: Conselleria, 312.4, Alicante, 313.3, Andalucía, 313.44, Aragón, 313.86, Asturias, 314.65, Baleares, 313.09, Canarias, 312.82, Cantabria, 313.22, Castellón, Castilla - La Manc, 312.71, Castilla y León, 313.23, Cataluña, 314.24, Comunitat Valencia, Extremadura, 312.7, Galicia, 313.17, Madrid (Comunidad, 314.57, Murcia (Región), 313.14, Navarra (Comunidad, 314.25, País Vasco, 314.98, Rioja, La, 313.76, Valencia

| Medición | Uds. | Largo | Parcial |
|---|---|---|---|
| Mostrador conserjeria | 1 | 3.82 | 3.82 |
|  | 1 | 2.1 | 2.10 |
| Subtotal |  |  | 5.92 |
| Total |  |  | 5.92 |

**E30VBE050n1** u BUZÓN BOMBEROS ALUMINIO 16x47,5x22,5 cm COLOR ROJO (15/03/2016)
1 u × 27.06 (27.89 con costes indirectos) = 27.89
Buzón individual para USO EXCLUSIVO DE BOMBEROS" de color rojo para colocación en vallado perimetral, de dimensiones 16x47,5x22,5 cm y peso 1,75 kg, con ranura para entrada de cartas en su parte frontal, cuerpo de aluminio y puerta del mismo material con cerradura con llave de triángulo normalizada y tarjetero, incluido parte proporcional de medios auxiliares para su colocación, incluso colocación en su interior de plano a escala 1/100 plegado en A4 dentro de una funda de plástico que refleje de forma legible y en detalle la ubicación d elas instalaciones PCI, ubicación del cuadro eléctrico de ventilación, ubicación de la central de incendios y ubicación y naturaleza de cualquier elemento susceptible de aumentar el riesgo de incendio.

| Código | Ud | Descripción | Rendimiento | Precio | Importe |
|---|---|---|---|---|---|
| O01OA030 | h. | Oficial primera | 0.188 | 18.5 | 3.48 |
| P34VBE050nn | u | Buzón bombero aluminio rojo 16x47,5x22,5 cm (material; 18/11/2020) | 1 | 23.18 | 23.18 |
| %PM0100 | % | Pequeño Material | 1 % | 26.66 | 0.27 |
| %0050 | % | Medios auxiliares | 0.5 % | 26.93 | 0.13 |
|  |  | Total |  |  | 27.06 |

Claves: peso, dimensión, individual, soporte, auxiliar, ranura, buzón, cerrajería, aluminio, medio, material, puerta, frontal, tarjeta, colocación, entrada

## 23 SEGURIDAD Y SALUD (18/11/2020)
Importe: 140304.69
Relación comercial: ADMON: Conselleria, 140143.22, Alicante, 140468.59, Andalucía, 140407.42, Aragón, 140510.93, Asturias, 140674.4, Baleares, 140323.42, Canarias, 140266.36, Cantabria, 140357.25, Castellón, 140273.86, Castilla - La Manc, 140243.63, Castilla y León, 140357.75, Cataluña, 140590.21, Comunitat Valencia, 140368.87, Extremadura, Galicia, 140345.64, Madrid (Comunidad, 140662.79, Murcia (Región), 140345.14, Navarra (Comunidad, País Vasco, 140753.19, Rioja, La, 140477.59, Valencia, 140316.81

### C.01 PROTECCIONES COLECTIVAS (18/11/2020)
Importe: 33034.29
Relación comercial: ADMON: Conselleria, 32881.82, Alicante, 33200.19, Andalucía, 33134.52, Aragón, 33232.03, Asturias, 33384.5, Baleares, 33055.52, Canarias, 33002.46, Cantabria, 33087.35, Castellón, Castilla - La Manc, 32981.23, Castilla y León, Cataluña, 33306.31, Comunitat Valencia, 33097.97, Extremadura, Galicia, 33076.74, Madrid (Comunidad, 33373.89, Murcia (Región), Navarra (Comunidad, País Vasco, 33458.79, Rioja, La, Valencia, 33044.91

**S02BV030** m VALLA CHAPA METÁLICA GALVANIZADA (18/11/2020)
464.12 m × 10.49 (10.81 con costes indirectos) = 5017.14
Valla metálica de chapa galvanizada trapezoidal de módulos de 2,00 m de longitud y 2,00 m de altura, de 0,5 mm de espesor, y soporte del mismo material de 1,20 mm de espesor y 2,50 m de altura, separados cada 2,00 m, considerando 5 usos, incluso p.p. de apertura de pozos, hormigón H-100/40, montaje y desmontaje, según R.D. 486/97 y R.D. 1627/97.

| Código | Ud | Descripción | Rendimiento | Precio | Importe |
|---|---|---|---|---|---|
| O01OA030 | h. | Oficial primera | 0.137 | 18.5 | 2.53 |
| O01OA070 | h | Peón ordinario | 0.137 | 14.5 | 1.99 |
| P31CB170 | m | Valla estándar chapa galvanizada 2 m (material) | 0.2 | 21.700388131074 | 4.34 |
| A03H060 | m3 | HORM. DOSIF. 225 kg /CEMENTO Tmáx.40 (material; 18/11/2020) | 0.08 | 20.370364342395 | 1.63 |
|  |  | Total |  |  | 10.49 |

Claves: LONGITUD, SOPORTE, TRAPEZOIDAL, MODULOS, POZOS, MONTAJE, METALICA, CHAPA, APERTURA, MISMO, DESMONTAJE, ALTURA, VALLA, ESPESOR, CONSIDERANDO, MATERIAL, GALVANIZADA, SEPARADOS, HORMIGON

| Medición | Largo | Parcial |
|---|---|---|
| VALLADO PARCELA |  |  |
| Norte- Jardín | 95.08558 | 95.09 |
| Norte-Instituto | 12.9053 | 12.91 |
| Noreste- Avda. Píncipe de Asturias | 59.7143 | 59.71 |
| Sur- C/ Jiménez de Quesada | 119.863 | 119.86 |
| VALLADO INTERIOR |  |  |
| Zona Casetas | 80.8257 | 80.83 |
| Acopios y Contenedores | 38.54 | 38.54 |
|  | 23.0927 | 23.09 |
|  | 18.006 | 18.01 |
|  | 16.0801 | 16.08 |
| Subtotal |  | 464.12 |
| Total |  | 464.12 |

**S02BV040** u VALLA CONTENCIÓN DE PEATONES (18/11/2020)
50 u × 6.53 (6.73 con costes indirectos) = 336.50
Valla de contención de peatones, metálica, prolongable de 2,50 m de largo y 1,00 m de altura, color amarillo, amortizable en 5 usos, incluso colocación y desmontaje, según R.D. 486/97 y R.D. 1627/97.

| Código | Ud | Descripción | Rendimiento | Precio | Importe |
|---|---|---|---|---|---|
| O01OA070 | h | Peón ordinario | 0.091 | 14.5 | 1.32 |
| P31CB100 | u | Valla contención peatones 2,5x1 m (material) | 0.2 | 26.040465757289 | 5.21 |
|  |  | Total |  |  | 6.53 |

Claves: COLOR, COLOCACION, PEATONES, METALICA, AMORTIZABLE, LARGO, DESMONTAJE, ALTURA, VALLA, PROLONGABLE, CONTENCION, AMARILLO

**S02BV080** u PUERTA PEATONAL CHAPA 1,00x2,00 m (18/11/2020)
2 u × 39.42 (40.63 con costes indirectos) = 81.26
Puerta de acceso peatonal de chapa galvanizada de 1,00x2,00 m para colocación en valla de cerramiento de las mismas características, considerando 5 usos, montaje y desmontaje, según R.D. 486/97 y R.D. 1627/97.

| Código | Ud | Descripción | Rendimiento | Precio | Importe |
|---|---|---|---|---|---|
| O01OA050 | h | Ayudante | 0.046 | 16 | 0.74 |
| O01OA070 | h | Peón ordinario | 0.046 | 14.5 | 0.67 |
| P31CB220 | u | Puerta chapa galvanizada 1x2 m (material) | 0.2 | 190.06339945585 | 38.01 |
|  |  | Total |  |  | 39.42 |

Claves: COLOCACION, MONTAJE, CHAPA, DESMONTAJE, MISMAS, PEATONAL, ACCESO, VALLA, PUERTA, CARACTERISTICAS, CONSIDERANDO, CERRAMIENTO, GALVANIZADA

**S02BV090** u PUERTA CAMIÓN CHAPA 4,00x2,00 m (18/11/2020)
1 u × 136.17 (140.36 con costes indirectos) = 140.36
Puerta de acceso de vehículos de chapa galvanizada de 4,00x2,00 m para colocación en valla de cerramiento de las mismas características, considerando 5 usos, montaje y desmontaje, según R.D. 486/97 y R.D. 1627/97.

| Código | Ud | Descripción | Rendimiento | Precio | Importe |
|---|---|---|---|---|---|
| O01OA050 | h | Ayudante | 0.046 | 16 | 0.74 |
| O01OA070 | h | Peón ordinario | 0.046 | 14.5 | 0.67 |
| P31CB210 | m | Puerta chapa galvanizada 4x2 m (material) | 0.2 | 673.79205138042 | 134.76 |
|  |  | Total |  |  | 136.17 |

Claves: COLOCACION, MONTAJE, CHAPA, DESMONTAJE, MISMAS, VEHICULOS, ACCESO, VALLA, PUERTA, CARACTERISTICAS, CONSIDERANDO, CERRAMIENTO, CAMION, GALVANIZADA

**S02K010** u TAPÓN PROTECTOR "TIPO SETA" ESPERAS ARMADURAS (18/11/2020)
1200 u × 0.03 (0.03 con costes indirectos) = 36.00
Colocación de tapón protector de plástico "tipo seta" de las puntas de acero en las esperas de las armaduras de la estructura de hormigón armado (amortizable en tres usos), incluso retirada antes del vertido del hormigón.

| Código | Ud | Descripción | Rendimiento | Precio | Importe |
|---|---|---|---|---|---|
| O01OA070 | h | Peón ordinario | 0.001 | 14.5 | 0.01 |
| P31CR230 | u | Tapón protector puntas acero tipo seta (material) | 0.333 | 0.0700012520357 | 0.02 |
|  |  | Total |  |  | 0.03 |

Claves: ARMADO, RETIRADA, COLOCACION, PLASTICO, AMORTIZABLE, ESPERAS, ACERO, VERTIDO, ARMADURAS, ESTRUCTURA, PROTECTOR, PUNTAS, TAPON, HORMIGON

**S02DV010** u LÁMPARA PORTÁTIL MANO
10 u × 1.92 (1.98 con costes indirectos) = 19.80
Lámpara portátil de mano, con cesto protector y mango aislante (amortizable en 3 usos), según R.D. 614/2001.

| Código | Ud | Descripción | Rendimiento | Precio | Importe |
|---|---|---|---|---|---|
| P31CE010 | ud | Lámpara portátil mano (material) | 0.333 | 5.7801033823783 | 1.92 |
|  |  | Total |  |  | 1.92 |

Claves: MANGO, AMORTIZABLE, LAMPARA, PORTATIL, PROTECTOR, CESTO, AISLANTE

**S02F050** m2 PROTECCIÓN HUECO HORIZONTAL CON MALLAZO (18/11/2020)
200 m2 × 5.58 (5.75 con costes indirectos) = 1150.00
Protección de hueco horizontal con mallazo electrosoldado de 15x15 cm D=5 mm, para protección fijado con conectores al zuncho del hueco y pasante sobre las tabicas y empotrado un metro a cada lado en la capa de compresión por cada lado, incluso cinta de señalización a 0,90 m de altura fijada con pies derechos, según R.D. 486/97 y R.D. 1627/97.

| Código | Ud | Descripción | Rendimiento | Precio | Importe |
|---|---|---|---|---|---|
| O01OA030 | h. | Oficial primera | 0.073 | 18.5 | 1.35 |
| O01OA060 | h | Peón especializado | 0.073 | 15.5 | 1.13 |
| P31CR160 | m | Cuerda de unión redes de seguridad (material) | 2.25 | 0.1100019674847 | 0.25 |
| P31SB010 | m | Cinta balizamiento bicolor 8 cm. (material) | 1.1 | 0.0200003577245 | 0.02 |
| P31SV080 | u | Poste galvanizado 80x40x2 mm 2,00 m (material) | 0.125 | 16.960303350369 | 2.12 |
| P01DW090 | ud | Pequeño material | 1 | 0.7100126992195 | 0.71 |
|  |  | Total |  |  | 5.58 |

Claves: ELECTROSOLDADO, DERECHOS, CINTA, COMPRESION, ZUNCHO, TABICAS, FIJADA, FIJADO, METRO, HORIZONTAL, HUECO, PASANTE, ALTURA, SEÑALIZACION, CONECTORES, EMPOTRADO, PROTECCION, MALLAZO
Relación comercial: ADMON: Conselleria, 5.44, Alicante, 5.73, Andalucía, 5.67, Aragón, 5.76, Asturias, 5.9, Baleares, 5.6, Canarias, 5.55, Cantabria, 5.63, Castellón, Castilla - La Manc, 5.53, Castilla y León, Cataluña, 5.83, Comunitat Valencia, 5.64, Extremadura, Galicia, 5.62, Madrid (Comunidad, 5.89, Murcia (Región), Navarra (Comunidad, País Vasco, 5.97, Rioja, La, Valencia, 5.59

**S02F100** m2 PROTECCIÓN HUECO CON RED HORIZONTAL (18/11/2020)
390 m2 × 5.41 (5.58 con costes indirectos) = 2176.20
Red horizontal de seguridad en cubrición de huecos formada por malla de poliamida de 10x10 cm ennudada con cuerda de D=3 mm y cuerda perimetral de D=10 mm para amarre de la red a los anclajes de acero de D=10 mm conectados a las armaduras perimetrales del hueco cada 50 cm y cinta perimetral de señalización fijada a pies derechos (amortizable en 4 usos), según R.D. 486/97 y R.D. 1627/97.

| Código | Ud | Descripción | Rendimiento | Precio | Importe |
|---|---|---|---|---|---|
| O01OA030 | h. | Oficial primera | 0.073 | 18.5 | 1.35 |
| O01OA060 | h | Peón especializado | 0.073 | 15.5 | 1.13 |
| P31CR030 | m2 | Red seguridad poliamida 10x10 cm. (material) | 0.25 | 0.7000125203572 | 0.18 |
| P31SB010 | m | Cinta balizamiento bicolor 8 cm. | 1.428 | 0.0200003577245 | 0.03 |
| P31CR210 | m | Cuerda de unión redes de seguridad (material) | 1.28 | 0.3600064390409 | 0.46 |
| P31CR150 | m2 | Mallazo 15x15x5-1.938 kg/m2. (material) | 1.6 | 0.0900016097602 | 0.14 |
| P31SV080 | u | Poste galvanizado 80x40x2 mm 2,00 m | 0.125 | 16.960303350369 | 2.12 |
|  |  | Total |  |  | 5.41 |

Claves: CUERDA, DERECHOS, CINTA, HUECOS, ANCLAJES, FIJADA, AMORTIZABLE, HORIZONTAL, PERIMETRALES, POLIAMIDA, FORMADA, MALLA, HUECO, ENNUDADA, CONECTADOS, ACERO, SEÑALIZACION, PERIMETRAL, CUBRICION, AMARRE, ARMADURAS, PROTECCION, SEGURIDAD
Relación comercial: ADMON: Conselleria, 5.27, Alicante, 5.56, Andalucía, 5.5, Aragón, 5.59, Asturias, 5.73, Baleares, 5.43, Canarias, 5.38, Cantabria, 5.46, Castellón, Castilla - La Manc, 5.36, Castilla y León, Cataluña, 5.66, Comunitat Valencia, 5.47, Extremadura, Galicia, 5.45, Madrid (Comunidad, 5.72, Murcia (Región), Navarra (Comunidad, País Vasco, 5.8, Rioja, La, Valencia, 5.42

**S02F110** m2 PROTECCIÓN HORIZONTAL CUAJADO TABLONES (18/11/2020)
100 m2 × 18.02 (18.58 con costes indirectos) = 1858.00
Protección horizontal de huecos con cuajado de tablones de madera de pino de 20x7 cm unidos a clavazón, incluso instalación y desmontaje (amortizable en 2 usos), según R.D. 486/97 y R.D. 1627/97.

| Código | Ud | Descripción | Rendimiento | Precio | Importe |
|---|---|---|---|---|---|
| O01OB010 | h. | Oficial 1ª encofrador | 0.229 | 18.5 | 4.24 |
| O01OB020 | h. | Ayudante encofrador | 0.229 | 16 | 3.66 |
| P31CB070 | m3 | Tablón madera pino 20x7 cm (material) | 0.05 | 201.53360461085 | 10.08 |
| P31CB300 | kg | Puntas planas acero 20x100 mm (material) | 0.05 | 0.8000143089797 | 0.04 |
|  |  | Total |  |  | 18.02 |

Claves: UNIDOS, TABLONES, HUECOS, AMORTIZABLE, HORIZONTAL, CUAJADO, CLAVAZON, DESMONTAJE, MADERA, INSTALACION, PROTECCION

**S02GM010** m MARQUESINA VISERA FACHADA 3,50 m (18/11/2020)
51.86 m × 34.2 (35.25 con costes indirectos) = 1828.07
Marquesina de fachada continua de 3,50 m de vuelo formada por perfiles de acero laminado IPN-180 anclados al forjado cada 2,50 m con tramo horizontal junto a canto de forjado de 0,50 m y tramo inclinado a 30º de 3,50 m (amortizable en 20 usos), tablones de madera de pino de 20x7 cm, colocados transversalmente y fijados mediante angulares de 5x5 soldados a los pescantes y entablado de madera de pino de 20x5 cm unidos por clavazón (amortizable en 10 usos), instalada incluso montaje y desmontaje, según R.D. 486/97 y R.D. 1627/97.

| Código | Ud | Descripción | Rendimiento | Precio | Importe |
|---|---|---|---|---|---|
| O01OB010 | h. | Oficial 1ª encofrador | 0.731 | 18.5 | 13.52 |
| O01OB020 | h. | Ayudante encofrador | 0.731 | 16 | 11.70 |
| P31CM070 | ud | Brazo marquesina IPN-180 de 7,5 (material) | 0.12 | 29.050519594825 | 3.49 |
| P31CR140 | ud | Gancho montaje red D=12 mm. (material) | 1 | 0.0500008943112 | 0.05 |
| P31CB070 | m3 | Tablón madera pino 20x7 cm | 0.008 | 201.53360461085 | 1.61 |
| P31CB080 | m3 | Tabloncillo madera pino 20x5 cm (material) | 0.005 | 198.19354487086 | 0.99 |
| P01DW090 | ud | Pequeño material | 4 | 0.7100126992195 | 2.84 |
|  |  | Total |  |  | 34.2 |

Claves: UNIDOS, INCLINADO, TABLONES, VUELO, TRAMO, MONTAJE, ANCLADOS, AMORTIZABLE, HORIZONTAL, PERFILES, FIJADOS, ENTABLADO, FORMADA, CONTINUA, CLAVAZON, INSTALADA, DESMONTAJE, LAMINADO, MADERA, TRANSVERSALMENTE, CANTO, VISERA, ACERO, COLOCADOS, PESCANTES, FACHADA, FORJADO, JUNTO, MARQUESINA, SOLDADOS, ANGULARES

| Medición | Largo | Parcial |
|---|---|---|
| Fachada C/Jiménez de Quesada | 51.8595 | 51.86 |
| Total |  | 51.86 |

**S02GA030** m PASARELA MADERA SOBRE ZANJAS (18/11/2020)
80 m × 11.44 (11.79 con costes indirectos) = 943.20
Pasarela para paso sobre zanjas formada por tres tablones de 20x7 cm cosidos a clavazón y doble barandilla formada por pasamanos de madera de 20x5, rodapié y travesaño intermedio de 15x5 cm, sujetos con pies derechos de madera cada 1,00 m, incluso colocación y desmontaje (amortizable en 3 usos), según R.D. 486/97 y R.D. 1627/97.

| Código | Ud | Descripción | Rendimiento | Precio | Importe |
|---|---|---|---|---|---|
| O01OB010 | h. | Oficial 1ª encofrador | 0.274 | 18.5 | 5.07 |
| O01OA070 | h | Peón ordinario | 0.137 | 14.5 | 1.99 |
| P31CB070 | m3 | Tablón madera pino 20x7 cm | 0.015 | 201.53360461085 | 3.02 |
| P31CB080 | m3 | Tabloncillo madera pino 20x5 cm | 0.004 | 198.19354487086 | 0.79 |
| P31CB090 | m3 | Tabla madera pino 15x5 cm (material) | 0.003 | 189.51338961843 | 0.57 |
|  |  | Total |  |  | 11.44 |

Claves: ZANJAS, DERECHOS, TABLONES, COLOCACION, INTERMEDIO, BARANDILLA, RODAPIE, AMORTIZABLE, SUJETOS, FORMADA, PASAMANOS, CLAVAZON, DESMONTAJE, MADERA, TRAVESAÑO, DOBLE, PASARELA, COSIDOS

**S02I010** m RED SEGURIDAD TIPO HORCA 1ª PLANTA (18/11/2020)
361.35 m × 8.35 (8.61 con costes indirectos) = 3111.22
Red vertical de seguridad de malla de poliamida de 10x10 cm de paso, ennudada con cuerda de D=3 mm en módulos de 10x5 m incluso pescante metálico tipo horca de 7,50x2,00 m en tubo de 80x40x1,5 mm colocados cada 4,50 m, soporte mordaza (amortizable en 20 usos), anclajes de red, cuerdas de unión y red (amortizable en 10 usos), según UNE-EN 1263, incluso colocación y desmontaje en primera puesta. Según R.D. 486/97 y R.D. 1627/97.

| Código | Ud | Descripción | Rendimiento | Precio | Importe |
|---|---|---|---|---|---|
| O01OA030 | h. | Oficial primera | 0.229 | 18.5 | 4.24 |
| O01OA070 | h | Peón ordinario | 0.229 | 14.5 | 3.32 |
| P31CR030 | m2 | Red seguridad poliamida 10x10 cm. | 0.6 | 0.7000125203572 | 0.42 |
| P31CR130 | ud | Gancho anclaje forjado D=16 mm. (material) | 0.02 | 0.5000089431123 | 0.01 |
| P31CR140 | ud | Gancho montaje red D=12 mm. | 0.7 | 0.0500008943112 | 0.04 |
| P31CR150 | m2 | Mallazo 15x15x5-1.938 kg/m2. | 1.1 | 0.0900016097602 | 0.10 |
| P31CR210 | m | Cuerda de unión redes de seguridad | 0.6 | 0.3600064390409 | 0.22 |
|  |  | Total |  |  | 8.35 |

Claves: CUERDA, SOPORTE, PUESTA, UNION, PRIMERA, CUERDAS, ANCLAJES, MODULOS, PLANTA, COLOCACION, AMORTIZABLE, MORDAZA, POLIAMIDA, MALLA, ENNUDADA, DESMONTAJE, VERTICAL, COLOCADOS, METALICO, SEGURIDAD, PESCANTE, HORCA

| Medición | Largo | Parcial |
|---|---|---|
| CONSERVATORIO |  |  |
| Planta 1. Zona norte | 100.68 | 100.68 |
| Planta 1 Zona Sur | 72.67 | 72.67 |
| Bajo cubierta | 188 | 188.00 |
| Subtotal |  | 361.35 |
| Total |  | 361.35 |

**S02I025** m2 RED SEGURIDAD BAJO ENCOFRADO FORJADO (18/11/2020)
471.23 m2 × 3.01 (3.1 con costes indirectos) = 1460.81
Red horizontal de seguridad bajo encofrado de forjado, formada por malla de poliamida de 10x10 cm anudada con cuerda de D=3 mm y cuerda perimetral de D=10 mm, de 1,10x15 m de dimensiones, para amarre mediante gancho de sujeción, tipo "rabo de cochinillo" y grosor mínimo de 8 mm, a los puntales de las sopandas del encofrado de entablado de madera (amortizable en 4 usos), según UNE-EN 81652, R.D. 486/97 y R.D. 1627/97.

| Código | Ud | Descripción | Rendimiento | Precio | Importe |
|---|---|---|---|---|---|
| O01OA030 | h. | Oficial primera | 0.073 | 18.5 | 1.35 |
| O01OA060 | h | Peón especializado | 0.073 | 15.5 | 1.13 |
| P31CR150 | m2 | Mallazo 15x15x5-1.938 kg/m2. | 2 | 0.0900016097602 | 0.18 |
| P31CR220 | m2 | Redes bajo encofrado de forjado (material) | 0.25 | 1.4100252195767 | 0.35 |
|  |  | Total |  |  | 3.01 |

Claves: CUERDA, ENCOFRADO, ANUDADA, MINIMO, DIMENSIONES, AMORTIZABLE, HORIZONTAL, COCHINILLO, ENTABLADO, POLIAMIDA, FORMADA, MALLA, GROSOR, MADERA, FORJADO, SUJECION, PERIMETRAL, AMARRE, SOPANDAS, GANCHO, PUNTALES, SEGURIDAD
Relación comercial: ADMON: Conselleria, 2.87, Alicante, 3.16, Andalucía, 3.1, Aragón, 3.19, Asturias, 3.33, Baleares, 3.03, Canarias, 2.98, Cantabria, 3.06, Castellón, Castilla - La Manc, 2.96, Castilla y León, Cataluña, 3.26, Comunitat Valencia, 3.07, Extremadura, Galicia, 3.05, Madrid (Comunidad, 3.32, Murcia (Región), Navarra (Comunidad, País Vasco, 3.4, Rioja, La, Valencia, 3.02

| Medición | Largo | Parcial |
|---|---|---|
| CONSERVATORIO |  |  |
| Planta baja | 185.8985 | 185.90 |
| Planta Primera | 184.5193 | 184.52 |
| Planta Cubierta | 184.3214 | 184.32 |
| Hueco patio interior cubierta | -83.5082 | -83.51 |
| Subtotal |  | 471.23 |
| Total |  | 471.23 |

**S02BB020** m BARANDILLA GUARDACUERPOS METÁLICOS (TUBO 50 mm). APRIETE A FORJA (18/11/2020)
1863.56 m × 6.73 (6.94 con costes indirectos) = 12933.11
Barandilla de protección de perímetros de forjados, compuesta por guardacuerpos metálico cada 2,50 m (amortizable en 8 usos), fijado por apriete al forjado, pasamanos y travesaño intermedio formado por tubo 50 mm (amortizable en 10 usos), pintado en amarillo y negro, y rodapié de 15x5 cm (amortizable en 3 usos), según norma UNE-EN 13374, incluso colocación y desmontaje, según R.D. 486/97 y R.D. 1627/97.

| Código | Ud | Descripción | Rendimiento | Precio | Importe |
|---|---|---|---|---|---|
| O01OA030 | h. | Oficial primera | 0.137 | 18.5 | 2.53 |
| O01OA070 | h | Peón ordinario | 0.137 | 14.5 | 1.99 |
| P31CB030 | u | Guardacuerpos metálico (material) | 0.065 | 9.0701622280572 | 0.59 |
| P31CB310 | m | Pasamanos tubo D=50 mm (material) | 0.24 | 4.3700781628016 | 1.05 |
| P31CB090 | m3 | Tabla madera pino 15x5 cm | 0.003 | 189.51338961843 | 0.57 |
|  |  | Total |  |  | 6.73 |

Claves: PERIMETROS, APRIETE, METALICOS, COMPUESTA, COLOCACION, GUARDACUERPOS, INTERMEDIO, BARANDILLA, RODAPIE, FIJADO, AMORTIZABLE, PASAMANOS, DESMONTAJE, FORJADO, PINTADO, NEGRO, FORJADOS, METALICO, TRAVESAÑO, PROTECCION, NORMA, AMARILLO

| Medición | Uds. | Largo | Parcial |
|---|---|---|---|
| CONSERVATORIO |  |  |  |
| Sótano -2 |  | 13.74 | 13.74 |
|  |  | 8 | 8.00 |
|  |  | 1178 | 1178.00 |
|  |  | 7.2 | 7.20 |
| Sótano -1 |  | 25.86 | 25.86 |
|  |  | 27.35 | 27.35 |
|  |  | 13.53 | 13.53 |
|  |  | 6.6677 | 6.67 |
|  |  | 11.92 | 11.92 |
|  |  | 8.06 | 8.06 |
|  |  | 13.52 | 13.52 |
| Planta Baja | 2 | 23.6545 | 47.31 |
|  |  | 6.6677 | 6.67 |
|  |  | 11.92 | 11.92 |
| Planta Primera |  | 30.4864 | 30.49 |
|  |  | 27.994 | 27.99 |
|  |  | 8.7528 | 8.75 |
|  |  | 6.8929 | 6.89 |
| Cubierta |  | 184.3214 | 184.32 |
|  |  | 48.612 | 48.61 |
|  |  | 83.5082 | 83.51 |
| AUDITORIO |  |  |  |
| Pl. Baja |  | 13.5271 | 13.53 |
|  |  | 27.994 | 27.99 |
|  |  | 8.7528 | 8.75 |
|  |  | 6.8929 | 6.89 |
| Entreplanta |  | 7.7961 | 7.80 |
|  |  | 2.56 | 2.56 |
|  |  | 5.13 | 5.13 |
|  |  | 13.5271 | 13.53 |
| Pl. Primera |  | 7.08 | 7.08 |
| Subtotal |  |  | 1863.57 |
| Total |  |  | 1863.56 |

**YCF040** m RED DE SEGURIDAD TIPO T (18/11/2020)
16.4 m × 10.31 (10.63 con costes indirectos) = 174.33
Sistema T de red de seguridad colocada horizontalmente, primera puesta, mediante montaje en el suelo y elevación posterior a la planta, formado por: red de seguridad UNE-EN 1263-1 T A2 M60 Q M, de poliamida de alta tenacidad, anudada, de color blanco, amortizable en 10 puestas; consola con brazos articulados separados entre sí una distancia máxima de 4 m, largueros metálicos y apoyos inferiores, amortizable en 50 usos y cajetines para anclaje al forjado, amortizables en 50 usos. Incluso cuerda de unión de polipropileno, para unir las redes y cuerda de atado de polipropileno, para atar la cuerda perimetral de las redes a un soporte adecuado.

| Código | Ud | Descripción | Rendimiento | Precio | Importe |
|---|---|---|---|---|---|
| mt50sph010ja | m² | Red de seguridad UNE-EN 1263-1 T A2 M60 Q M, de poliamida de alta tenacidad, anudada, de color blanco. Cuerda de red de calibre (material) | 0.322 | 2.7300488293932 | 0.88 |
| mt50spr170a | m | Cuerda de unión UNE-EN 1263-1 N de polipropileno de alta tenacidad, con tratamiento a los rayos UV, D=8 mm y carga de rotura sup (material) | 0.116 | 0.1500026829337 | 0.02 |
| mt50spr180a | m | Cuerda de atado UNE-EN 1263-1 G de polipropileno de alta tenacidad, con tratamiento a los rayos UV, D=12 mm y carga de rotura su (material) | 0.22 | 0.2600046504184 | 0.06 |
| mt50sph120 | Ud | Consola metálica compuesta por dos brazos articulados, de 3,75 m de longitud cada uno, separados entre sí 4 m, dos largueros, de (material) | 0.003 | 727.56301312272 | 2.18 |
| mt50sph121a | Ud | Cajetín metálico para anclaje de la consola al forjado. (material) | 0.01 | 53.940964782956 | 0.54 |
| O01OA030 | h. | Oficial primera | 0.201 | 18.5 | 3.72 |
| O01OA070 | h | Peón ordinario | 0.201 | 14.5 | 2.91 |
|  |  | Total |  |  | 10.31 |

| Medición | Uds. | Largo | Parcial |
|---|---|---|---|
| CONSERVATORIO |  |  |  |
| Pl. 1 | 2 | 8.2 | 16.40 |
| Subtotal |  |  | 16.40 |
| Total |  |  | 16.4 |

**S02I030** m RED VERTICAL PERÍMETRO FORJADO (18/11/2020)
251.83 m × 3.6 (3.71 con costes indirectos) = 934.29
Red vertical de poliamida de hilo D=3 mm y malla de 70x70 mm, de 5 m de altura colocada en todo el perímetro del forjado y fijado con ganchos cada 50 cm, incluso colocación y desmontaje (amortizable en 10 usos), según R.D. 486/97 y R.D. 1627/97.

| Código | Ud | Descripción | Rendimiento | Precio | Importe |
|---|---|---|---|---|---|
| O01OA030 | h. | Oficial primera | 0.091 | 18.5 | 1.68 |
| O01OA070 | h | Peón ordinario | 0.091 | 14.5 | 1.32 |
| P31CR030 | m2 | Red seguridad poliamida 10x10 cm. | 0.6 | 0.7000125203572 | 0.42 |
| P31CR150 | m2 | Mallazo 15x15x5-1.938 kg/m2. | 2 | 0.0900016097602 | 0.18 |
|  |  | Total |  |  | 3.6 |

Claves: PERIMETRO, COLOCACION, FIJADO, AMORTIZABLE, POLIAMIDA, MALLA, GANCHOS, DESMONTAJE, VERTICAL, ALTURA, FORJADO, COLOCADA

| Medición | Uds. | Largo | Ancho | Parcial |
|---|---|---|---|---|
| AUDITORIO |  |  |  |  |
| Pl. Baja | 6 | 0.65 | 2 | 7.80 |
| Entreplanta | 6 | 0.65 | 2 | 7.80 |
| Pl. Primera | 3 | 1.57 | 2 | 9.42 |
|  | 6 | 1.7 | 2 | 20.40 |
|  | 6 | 1.2 | 2 | 14.40 |
| CONSERVATORIO |  |  |  |  |
| Pl. 1 |  |  |  |  |
| Fachada norte |  | 4.7 |  | 4.70 |
|  |  | 2.1 |  | 2.10 |
|  |  | 3.37 | 4 | 13.48 |
|  |  | 21.8 |  | 21.80 |
|  |  | 3.75 |  | 3.75 |
|  | 2 | 0.86 | 19 | 32.68 |
| Fachada Sur |  | 3.6 |  | 3.60 |
|  |  | 1.2 |  | 1.20 |
|  |  | 4.88 |  | 4.88 |
|  |  | 1.92 |  | 1.92 |
|  |  | 3.5 |  | 3.50 |
|  |  | 0.86 |  | 0.86 |
|  |  | 6.85 |  | 6.85 |
|  |  | 1.72 |  | 1.72 |
|  |  | 1.67 |  | 1.67 |
|  |  | 0.95 |  | 0.95 |
|  |  | 1.25 |  | 1.25 |
|  |  | 2.15 |  | 2.15 |
|  |  | 1.65 |  | 1.65 |
|  |  | 3.85 |  | 3.85 |
| Fachadas Laterales |  | 0.86 | 42 | 36.12 |
| Fachada patio interior |  | 6.07 |  | 6.07 |
|  |  | 0.86 | 41 | 35.26 |
| Subtotal |  |  |  | 251.83 |
| Total |  |  |  | 251.83 |

**YSM010** m MALLA DE SEÑALIZACIÓN DE POLIETILENO COLOR NARANJA (18/11/2020)
150 m × 5.39 (5.56 con costes indirectos) = 834.00
Señalización y delimitación de zonas de riesgo de caída en altura inferior a 2 m en bordes de excavación mediante malla de señalización de polietileno de alta densidad (200 g/m²), doblemente reorientada, con tratamiento ultravioleta, color naranja, de 1,20 m de altura, sujeta mediante bridas de nylon a soportes de barra corrugada de acero UNE-EN 10080 B 500 S de 1,75 m de longitud y 20 mm de diámetro, hincados en el terreno cada 1,00 m y separados del borde del talud más de 2 m. Incluso montaje, tapones protectores tipo seta, mantenimiento en condiciones seguras durante todo el periodo de tiempo que se requiera y desmontaje. Amortizable la malla en 1 uso, los soportes en 3 usos y los tapones protectores en 3 usos.
Criterio de medición de proyecto: Longitud medida según Estudio o Estudio Básico de Seguridad y Salud.
Criterio de medición de obra: Se medirá la longitud realmente montada según especificaciones de Estudio o Estudio Básico de Seguridad y Salud.

| Código | Ud | Descripción | Rendimiento | Precio | Importe |
|---|---|---|---|---|---|
| mt50spr040b | m | Malla de señalización de polietileno de alta densidad (200 g/m²), doblemente reorientada, con tratamiento ultravioleta, color na (material) | 1 | 0.5000089431123 | 0.50 |
| mt07aco010g | kg | Acero en barras corrugadas, UNE-EN 10080 B 500 S, suministrado en obra en barras sin elaborar, de varios diámetros. | 1.815 | 1.1500205691583 | 2.09 |
| mt50spr046 | Ud | Brida de nylon, de 4,8x200 mm. (material) | 3.78 | 0.0300005365867 | 0.11 |
| mt50spr045 | Ud | Tapón protector de PVC, tipo seta, de color rojo, para protección de los extremos de las armaduras. (material) | 0.42 | 0.0900016097602 | 0.04 |
| O01OA070 | h | Peón ordinario | 0.183 | 14.5 | 2.65 |
|  |  | Total |  |  | 5.39 |

### C.02 EQUIPOS DE PROTECCIÓN INDIVIDUAL (18/11/2020)
Importe: 14670.9

**S03A005** u CASCO DE SEGURIDAD AJUSTABLE ATALAJES
90 u × 4.01 (4.13 con costes indirectos) = 371.70
Casco de seguridad con atalaje provisto de 6 puntos de anclaje, para uso normal y eléctrico hasta 440 V. Según R.D. 773/97 y R.D. 1407/92. Equipo de Protección Individual (EPI) con marcado de conformidad CE.

| Código | Ud | Descripción | Rendimiento | Precio | Importe |
|---|---|---|---|---|---|
| P31IA010 | u | Casco seguridad básico (material) | 1 | 4.0100717237607 | 4.01 |
|  |  | Total |  |  | 4.01 |

Claves: NORMAL, ATALAJES, CASCO, PROVISTO, ANCLAJE, PUNTOS, EQUIPO, AJUSTABLE, ELECTRICO, INDIVIDUAL, PROTECCION, SEGURIDAD, ATALAJE, MARCADO, CONFORMIDAD

| Medición | Uds. | Largo | Parcial |
|---|---|---|---|
|  | 3 | 30 | 90.00 |
| Total |  |  | 90 |

**S03A030** u CASCO SEGURIDAD DIELÉCTRICO
30 u × 3.09 (3.19 con costes indirectos) = 95.70
Casco de seguridad dieléctrico con pantalla para protección de descargas eléctricas (amortizable en 5 usos). Según R.D. 773/97 y R.D. 1407/92. Equipo de Protección Individual (EPI) con marcado de conformidad CE.

| Código | Ud | Descripción | Rendimiento | Precio | Importe |
|---|---|---|---|---|---|
| P31IA060 | u | Casco seguridad dieléctrica con pantalla (material) | 0.2 | 15.460276521032 | 3.09 |
|  |  | Total |  |  | 3.09 |

Claves: CASCO, DESCARGAS, EQUIPO, AMORTIZABLE, ELECTRICAS, DIELECTRICO, INDIVIDUAL, PANTALLA, PROTECCION, SEGURIDAD, MARCADO, CONFORMIDAD

| Medición | Uds. | Largo | Parcial |
|---|---|---|---|
|  | 3 | 10 | 30.00 |
| Total |  |  | 30 |

**S03A035** u PANTALLA DE MANO SOLDADOR
20 u × 1.49 (1.54 con costes indirectos) = 30.80
Pantalla de mano de seguridad para soldador, de fibra vulcanizada con cristal de 110x55 mm (amortizable en 5 usos). Según UNE-EN 175, UNE-EN 379, R.D. 773/97 y R.D. 1407/92. Equipo de Protección Individual (EPI) con marcado de conformidad CE.

| Código | Ud | Descripción | Rendimiento | Precio | Importe |
|---|---|---|---|---|---|
| P31IA070 | u | Pantalla de mano soldador (material) | 0.2 | 7.4701336100978 | 1.49 |
|  |  | Total |  |  | 1.49 |

Claves: VULCANIZADA, EQUIPO, CRISTAL, AMORTIZABLE, INDIVIDUAL, SOLDADOR, PANTALLA, FIBRA, PROTECCION, SEGURIDAD, MARCADO, CONFORMIDAD

| Medición | Uds. | Largo | Parcial |
|---|---|---|---|
|  | 2 | 10 | 20.00 |
| Total |  |  | 20 |

**S03A040** u PANTALLA DE CABEZA SOLDADOR
10 u × 2.14 (2.21 con costes indirectos) = 22.10
Pantalla de seguridad de cabeza, para soldador, de fibra vulcanizada, con cristal de 110x55 mm (amortizable en 5 usos). Según UNE-EN 175, UNE-EN 379, R.D. 773/97 y R.D. 1407/92. Equipo de Protección Individual (EPI) con marcado de conformidad CE.

| Código | Ud | Descripción | Rendimiento | Precio | Importe |
|---|---|---|---|---|---|
| P31IA080 | u | Pantalla seguridad cabeza soldador (material) | 0.2 | 10.720191740328 | 2.14 |
|  |  | Total |  |  | 2.14 |

Claves: VULCANIZADA, EQUIPO, CRISTAL, CABEZA, AMORTIZABLE, INDIVIDUAL, SOLDADOR, PANTALLA, FIBRA, PROTECCION, SEGURIDAD, MARCADO, CONFORMIDAD

**S03A050** u PANTALLA + CASCO SEGURIDAD SOLDAR
10 u × 2.64 (2.72 con costes indirectos) = 27.20
Pantalla de seguridad para soldador de poliamida y cristal de 110x55 mm + casco con arnés de cabeza ajustable con rueda dentada (amortizable en 5 usos). Según UNE-EN 175, UNE-EN 379, R.D. 773/97 y R.D. 1407/92. Equipo de Protección Individual (EPI) con marcado de conformidad CE.

| Código | Ud | Descripción | Rendimiento | Precio | Importe |
|---|---|---|---|---|---|
| P31IA090 | u | Casco + pantalla soldador (material) | 0.2 | 13.220236455889 | 2.64 |
|  |  | Total |  |  | 2.64 |

Claves: ARNES, CASCO, SOLDAR, DENTADA, EQUIPO, CRISTAL, CABEZA, AMORTIZABLE, RUEDA, POLIAMIDA, AJUSTABLE, INDIVIDUAL, SOLDADOR, PANTALLA, PROTECCION, SEGURIDAD, MARCADO, CONFORMIDAD

**S03A055** u GAFAS SOLDADURA OXIACETILÉNICA
20 u × 1.43 (1.47 con costes indirectos) = 29.40
Gafas de seguridad para soldadura oxiacetilénica y oxicorte, montura integral con frontal abatible, oculares planos D=50 mm (amortizable en 5 usos). Según UNE-EN 175, UNE-EN 379, R.D. 773/97 y R.D. 1407/92. Equipo de Protección Individual (EPI) con marcado de conformidad CE.

| Código | Ud | Descripción | Rendimiento | Precio | Importe |
|---|---|---|---|---|---|
| P31IA110 | ud | Pantalla protección c. partículas (material) | 0.2 | 7.1601280653682 | 1.43 |
|  |  | Total |  |  | 1.43 |

Claves: PLANOS, EQUIPO, AMORTIZABLE, SOLDADURA, OXICORTE, OCULARES, MONTURA, INTEGRAL, INDIVIDUAL, ABATIBLE, FRONTAL, PROTECCION, GAFAS, SEGURIDAD, MARCADO, OXIACETILENICA, CONFORMIDAD

| Medición | Uds. | Largo | Parcial |
|---|---|---|---|
|  | 2 | 10 | 20.00 |
| Total |  |  | 20 |

**S03A060** u PANTALLA CONTRA PARTÍCULAS
60 u × 2.11 (2.17 con costes indirectos) = 130.20
Pantalla para protección contra partículas, con sujeción en cabeza (amortizable en 5 usos). Según UNE-EN 172, R.D. 773/97 y R.D. 1407/92. Equipo de Protección Individual (EPI) con marcado de conformidad CE.

| Código | Ud | Descripción | Rendimiento | Precio | Importe |
|---|---|---|---|---|---|
| P31IA100 | ud | Pantalla seguridad cabeza soldador (material) | 0.2 | 10.530188341945 | 2.11 |
|  |  | Total |  |  | 2.11 |

Claves: EQUIPO, CABEZA, AMORTIZABLE, SUJECION, INDIVIDUAL, PANTALLA, PROTECCION, PARTICULAS, MARCADO, CONFORMIDAD

| Medición | Uds. | Largo | Parcial |
|---|---|---|---|
|  | 3 | 20 | 60.00 |
| Total |  |  | 60 |

**S03A070** u GAFAS CONTRA IMPACTOS
90 u × 2.29 (2.36 con costes indirectos) = 212.40
Gafas protectoras contra impactos, incoloras (amortizables en 3 usos). Según UNE-EN 172, R.D. 773/97 y R.D. 1407/92. Equipo de Protección Individual (EPI) con marcado de conformidad CE.

| Código | Ud | Descripción | Rendimiento | Precio | Importe |
|---|---|---|---|---|---|
| P31IA120 | u | Gafas protectoras (material) | 0.333 | 6.8701228783631 | 2.29 |
|  |  | Total |  |  | 2.29 |

Claves: INCOLORAS, PROTECTORAS, EQUIPO, AMORTIZABLES, INDIVIDUAL, IMPACTOS, PROTECCION, GAFAS, MARCADO, CONFORMIDAD

| Medición | Uds. | Largo | Parcial |
|---|---|---|---|
|  | 3 | 30 | 90.00 |
| Total |  |  | 90 |

**S03A090** u GAFAS ANTIPOLVO
60 u × 2.23 (2.3 con costes indirectos) = 138.00
Gafas antipolvo antiempañables, panorámicas (amortizables en 3 usos). Según UNE-EN 172, R.D. 773/97 y R.D. 1407/92. Equipo de Protección Individual (EPI) con marcado de conformidad CE.

| Código | Ud | Descripción | Rendimiento | Precio | Importe |
|---|---|---|---|---|---|
| P31IA140 | u | Gafas antipolvo (material) | 0.333 | 6.7101200165671 | 2.23 |
|  |  | Total |  |  | 2.23 |

Claves: PANORAMICAS, ANTIEMPAÑABLES, EQUIPO, AMORTIZABLES, INDIVIDUAL, PROTECCION, GAFAS, ANTIPOLVO, MARCADO, CONFORMIDAD

| Medición | Uds. | Largo | Parcial |
|---|---|---|---|
|  | 3 | 20 | 60.00 |
| Total |  |  | 60 |

**S03A100** u SEMI MÁSCARA ANTIPOLVO 1 FILTRO
60 u × 3.3 (3.4 con costes indirectos) = 204.00
Semi-mascarilla antipolvo un filtro (amortizable en 3 usos). Según UNE-EN 140, R.D. 773/97 y R.D. 1407/92. Equipo de Protección Individual (EPI) con marcado de conformidad CE.

| Código | Ud | Descripción | Rendimiento | Precio | Importe |
|---|---|---|---|---|---|
| P31IA150 | ud | Semi-mascarilla 1 filtro (material) | 0.333 | 9.9001770736237 | 3.30 |
|  |  | Total |  |  | 3.3 |

Claves: FILTRO, EQUIPO, MASCARILLA, AMORTIZABLE, MASCARA, INDIVIDUAL, PROTECCION, ANTIPOLVO, MARCADO, CONFORMIDAD

| Medición | Uds. | Largo | Parcial |
|---|---|---|---|
|  | 3 | 20 | 60.00 |
| Total |  |  | 60 |

**S03A105** u SEMI MÁSCARA ANTIPOLVO 2 FILTROS
60 u × 26.01 (26.81 con costes indirectos) = 1608.60
Semi-mascarilla antipolvo doble filtro (amortizable en 3 usos). Según UNE-EN 140, R.D. 773/97 y R.D. 1407/92. Equipo de Protección Individual (EPI) con marcado de conformidad CE.

| Código | Ud | Descripción | Rendimiento | Precio | Importe |
|---|---|---|---|---|---|
| P31IA160 | u | Semi-mascarilla 2 filtros (material) | 0.333 | 78.101396914142 | 26.01 |
|  |  | Total |  |  | 26.01 |

Claves: FILTRO, EQUIPO, MASCARILLA, AMORTIZABLE, FILTROS, MASCARA, INDIVIDUAL, PROTECCION, DOBLE, ANTIPOLVO, MARCADO, CONFORMIDAD

| Medición | Uds. | Largo | Parcial |
|---|---|---|---|
|  | 3 | 20 | 60.00 |
| Total |  |  | 60 |

**S03A110** u FILTRO RECAMBIO MASCARILLA
180 u × 1.41 (1.45 con costes indirectos) = 261.00
Filtro de recambio de mascarilla para polvo y humos. Según UNE-EN 136, R.D. 773/97 y R.D. 1407/92. Equipo de Protección Individual (EPI) con marcado de conformidad CE.

| Código | Ud | Descripción | Rendimiento | Precio | Importe |
|---|---|---|---|---|---|
| P31IA180 | u | Filtro antipolvo (material) | 1 | 1.4100252195767 | 1.41 |
|  |  | Total |  |  | 1.41 |

Claves: FILTRO, EQUIPO, MASCARILLA, HUMOS, POLVO, INDIVIDUAL, RECAMBIO, PROTECCION, MARCADO, CONFORMIDAD

| Medición | Uds. | Largo | Parcial |
|---|---|---|---|
|  | 3 | 60 | 180.00 |
| Total |  |  | 180 |

**S03A120** u CASCOS PROTECTORES AUDITIVOS
60 u × 3.17 (3.27 con costes indirectos) = 196.20
Protectores auditivos con arnés a la nuca (amortizables en 3 usos). Según UNE-EN 458, UNE-EN 352, R.D. 773/97 y R.D. 1407/92. Equipo de Protección Individual (EPI) con marcado de conformidad CE.

| Código | Ud | Descripción | Rendimiento | Precio | Importe |
|---|---|---|---|---|---|
| P31IA190 | u | Cascos protectores auditivos (material) | 0.333 | 9.5201702768583 | 3.17 |
|  |  | Total |  |  | 3.17 |

Claves: ARNES, EQUIPO, AMORTIZABLES, AUDITIVOS, CASCOS, INDIVIDUAL, PROTECTORES, PROTECCION, MARCADO, CONFORMIDAD

| Medición | Uds. | Largo | Parcial |
|---|---|---|---|
|  | 3 | 20 | 60.00 |
| Total |  |  | 60 |

**S03A135** u JUEGO TAPONES ANTIRRUIDO ESPUMA CON CORDÓN
180 u × 0.26 (0.27 con costes indirectos) = 48.60
Juego de tapones antirruido de espuma de poliuretano ajustables con cordón. Según UNE-EN 458, UNE-EN 352, R.D. 773/97 y R.D. 1407/92. Equipo de Protección Individual (EPI) con marcado de conformidad CE.

| Código | Ud | Descripción | Rendimiento | Precio | Importe |
|---|---|---|---|---|---|
| P31IA250 | u | Juego tapones antirruido espuma con cordón (material) | 1 | 0.2600046504184 | 0.26 |
|  |  | Total |  |  | 0.26 |

Claves: ANTIRRUIDO, POLIURETANO, CORDON, EQUIPO, ESPUMA, AJUSTABLES, INDIVIDUAL, TAPONES, PROTECCION, MARCADO, CONFORMIDAD, JUEGO

| Medición | Uds. | Largo | Parcial |
|---|---|---|---|
|  | 3 | 60 | 180.00 |
| Total |  |  | 180 |

**S03A032** u BARBOQUEJO CON MENTONERA PARA CASCO
20 u × 3.52 (3.63 con costes indirectos) = 72.60
Cinta o correa elástica de sujección con mentonera para casco de seguridad.

| Código | Ud | Descripción | Rendimiento | Precio | Importe |
|---|---|---|---|---|---|
| P31IA220 | u | Barboquejo con mentonera para casco (material) | 1 | 3.5200629595106 | 3.52 |
|  |  | Total |  |  | 3.52 |

Claves: CASCO, CINTA, ELASTICA, SUJECCION, CORREA, MENTONERA, BARBOQUEJO, SEGURIDAD

**S03A025** u CASCO TRABAJOS EN ALTURA
20 u × 13.36 (13.77 con costes indirectos) = 275.40
Casco de seguridad sin ventilar para trabajos verticales, con visera corta para facilitar la visión hacia arriba. Incluye barboquejo de 4 puntos de sujeción. Fabricado en polietileno de alta densidad (PEHD) con resistencia a temperaturas de hasta -30ºC y una resistencia eléctrica de hasta 1000 V. Peso: 375 g. Colores: Blanco y amarillo. Según UNE-EN 397, UNE-EN 50365, R.D. 773/97 y R.D. 1407/92. Equipo de Protección Individual (EPI) con marcado de conformidad CE.

| Código | Ud | Descripción | Rendimiento | Precio | Importe |
|---|---|---|---|---|---|
| P31IA240 | u | Casco trabajos en altura (material) | 1 | 13.360238959961 | 13.36 |
|  |  | Total |  |  | 13.36 |

Claves: CASCO, BLANCO, COLORES, VISION, RESISTENCIA, PUNTOS, ARRIBA, POLIETILENO, TRABAJOS, EQUIPO, DENSIDAD, ALTURA, VISERA, VERTICALES, FABRICADO, TEMPERATURAS, ELECTRICA, SUJECION, INDIVIDUAL, CORTA, PROTECCION, BARBOQUEJO, SEGURIDAD, MARCADO, VENTILAR, CONFORMIDAD, AMARILLO

**S03B010** u FAJA DE PROTECCIÓN LUMBAR
30 u × 4.85 (5 con costes indirectos) = 150.00
Faja protección lumbar (amortizable en 4 usos). Según R.D. 773/97 y R.D. 1407/92. Equipo de Protección Individual (EPI) con marcado de conformidad CE.

| Código | Ud | Descripción | Rendimiento | Precio | Importe |
|---|---|---|---|---|---|
| P31IC010 | u | Faja protección lumbar (material) | 0.25 | 19.390346813895 | 4.85 |
|  |  | Total |  |  | 4.85 |

Claves: EQUIPO, AMORTIZABLE, LUMBAR, INDIVIDUAL, PROTECCION, MARCADO, CONFORMIDAD

**S03B030** u CINTURÓN PORTAHERRAMIENTAS
30 u × 3.35 (3.45 con costes indirectos) = 103.50
Cinturón portaherramientas (amortizable en 4 usos). Según R.D. 773/97 y R.D. 1407/92. Equipo de Protección Individual (EPI) con marcado de conformidad CE.

| Código | Ud | Descripción | Rendimiento | Precio | Importe |
|---|---|---|---|---|---|
| P31IC030 | u | Cinturón portaherramientas (material) | 0.25 | 13.380239317685 | 3.35 |
|  |  | Total |  |  | 3.35 |

Claves: CINTURON, PORTAHERRAMIENTA, EQUIPO, AMORTIZABLE, INDIVIDUAL, PROTECCION, MARCADO, CONFORMIDAD

**S03B090** u TRAJE IMPERMEABLE
40 u × 7.52 (7.75 con costes indirectos) = 310.00
Traje impermeable de trabajo, 2 piezas de PVC (amortizable en un uso). Según UNE-EN 340, R.D. 773/97 y R.D. 1407/92. Equipo de Protección Individual (EPI) con marcado de conformidad CE.

| Código | Ud | Descripción | Rendimiento | Precio | Importe |
|---|---|---|---|---|---|
| P31IC090 | u | Traje impermeable 2 piezas PVC (material) | 1 | 7.5201345044091 | 7.52 |
|  |  | Total |  |  | 7.52 |

Claves: EQUIPO, AMORTIZABLE, TRAJE, TRABAJO, INDIVIDUAL, PROTECCION, PIEZAS, MARCADO, CONFORMIDAD, IMPERMEABLE

| Medición | Uds. | Largo | Parcial |
|---|---|---|---|
|  | 2 | 20 | 40.00 |
| Total |  |  | 40 |

**S03B140** u MANDIL CUERO PARA SOLDADOR
20 u × 2.55 (2.63 con costes indirectos) = 52.60
Mandil de cuero para soldador (amortizable en 3 usos). Según UNE-EN 340, R.D. 773/97 y R.D. 1407/92. Equipo de Protección Individual (EPI) con marcado de conformidad CE.

| Código | Ud | Descripción | Rendimiento | Precio | Importe |
|---|---|---|---|---|---|
| P31IC140 | u | Mandil cuero para soldador (material) | 0.333 | 7.6701371873428 | 2.55 |
|  |  | Total |  |  | 2.55 |

Claves: MANDIL, EQUIPO, AMORTIZABLE, INDIVIDUAL, SOLDADOR, PROTECCION, CUERO, MARCADO, CONFORMIDAD

| Medición | Uds. | Largo | Parcial |
|---|---|---|---|
|  | 2 | 10 | 20.00 |
| Total |  |  | 20 |

**S03B180** u CHALECO DE OBRAS REFLECTANTE
90 u × 2.39 (2.46 con costes indirectos) = 221.40
Chaleco de obras con bandas reflectante (amortizable en 1 usos). Según UNE-EN 471 y R.D. 773/97. Equipo de Protección Individual (EPI) con marcado de conformidad CE.

| Código | Ud | Descripción | Rendimiento | Precio | Importe |
|---|---|---|---|---|---|
| P31IC180 | u | Chaleco de obras reflectante (material) | 1 | 2.3900427480768 | 2.39 |
|  |  | Total |  |  | 2.39 |

Claves: OBRAS, EQUIPO, AMORTIZABLE, CHALECO, REFLECTANTE, INDIVIDUAL, BANDAS, PROTECCION, MARCADO, CONFORMIDAD

| Medición | Uds. | Largo | Parcial |
|---|---|---|---|
|  | 3 | 30 | 90.00 |
| Total |  |  | 90 |

**S03C020** u PAR GUANTES LONA REFORZADOS
90 u × 0.37 (0.38 con costes indirectos) = 34.20
Par de guantes de lona reforzados. Según UNE-EN 420, UNE-EN 388, R.D. 773/97 y R.D. 1407/92. Equipo de Protección Individual (EPI) con marcado de conformidad CE.

| Código | Ud | Descripción | Rendimiento | Precio | Importe |
|---|---|---|---|---|---|
| P31IM020 | ud | Par guantes de neopreno (material) | 1 | 0.3700066179031 | 0.37 |
|  |  | Total |  |  | 0.37 |

Claves: GUANTES, EQUIPO, REFORZADOS, INDIVIDUAL, PROTECCION, MARCADO, CONFORMIDAD

| Medición | Uds. | Largo | Parcial |
|---|---|---|---|
|  | 3 | 30 | 90.00 |
| Total |  |  | 90 |

**S03C030** u PAR GUANTES PIEL CONDUCIR
20 u × 1.5 (1.55 con costes indirectos) = 31.00
Par de guantes de piel para conducir. Según UNE-EN 420, R.D. 773/97 y R.D. 1407/92. Equipo de Protección Individual (EPI) con marcado de conformidad CE.

| Código | Ud | Descripción | Rendimiento | Precio | Importe |
|---|---|---|---|---|---|
| P31IM030 | u | Par guantes piel para conducir (material) | 1 | 1.5000268293369 | 1.50 |
|  |  | Total |  |  | 1.5 |

Claves: GUANTES, EQUIPO, CONDUCIR, INDIVIDUAL, PROTECCION, MARCADO, CONFORMIDAD

| Medición | Uds. | Largo | Parcial |
|---|---|---|---|
|  | 2 | 10 | 20.00 |
| Total |  |  | 20 |

**S03C040** u PAR GUANTES LÁTEX ANTICORTE
90 u × 1.66 (1.71 con costes indirectos) = 153.90
Par de guantes de goma látex anticorte. Según UNE-EN 420, UNE-EN 388, R.D. 773/97 y R.D. 1407/92. Equipo de Protección Individual (EPI) con marcado de conformidad CE.

| Código | Ud | Descripción | Rendimiento | Precio | Importe |
|---|---|---|---|---|---|
| P31IM040 | u | Par guantes goma látex anticorte (material) | 1 | 1.6600296911329 | 1.66 |
|  |  | Total |  |  | 1.66 |

Claves: LATEX, ANTICORTE, GUANTES, EQUIPO, INDIVIDUAL, PROTECCION, MARCADO, CONFORMIDAD

| Medición | Uds. | Largo | Parcial |
|---|---|---|---|
|  | 3 | 30 | 90.00 |
| Total |  |  | 90 |

**S03C050** u PAR GUANTES NEOPRENO
60 u × 1.53 (1.58 con costes indirectos) = 94.80
Par de guantes de neopreno. Según UNE-EN 420, UNE-EN 388, R.D. 773/97 y R.D. 1407/92. Equipo de Protección Individual (EPI) con marcado de conformidad CE.

| Código | Ud | Descripción | Rendimiento | Precio | Importe |
|---|---|---|---|---|---|
| P31IM050 | u | Par guantes neopreno (material) | 1 | 1.5300273659237 | 1.53 |
|  |  | Total |  |  | 1.53 |

Claves: GUANTES, EQUIPO, INDIVIDUAL, PROTECCION, MARCADO, NEOPRENO, CONFORMIDAD

| Medición | Uds. | Largo | Parcial |
|---|---|---|---|
|  | 3 | 20 | 60.00 |
| Total |  |  | 60 |

**S03C060** u PAR GUANTES NITRILO
60 u × 1.01 (1.04 con costes indirectos) = 62.40
Par de guantes de nitrilo de alta resistencia. Según UNE-EN 420, UNE-EN 388, R.D. 773/97 y R.D. 1407/92. Equipo de Protección Individual (EPI) con marcado de conformidad CE.

| Código | Ud | Descripción | Rendimiento | Precio | Importe |
|---|---|---|---|---|---|
| P31IM060 | u | Par guantes nitrilo amarillo (material) | 1 | 1.0100180650869 | 1.01 |
|  |  | Total |  |  | 1.01 |

Claves: RESISTENCIA, GUANTES, EQUIPO, INDIVIDUAL, PROTECCION, MARCADO, NITRILO, CONFORMIDAD

| Medición | Uds. | Largo | Parcial |
|---|---|---|---|
|  | 3 | 20 | 60.00 |
| Total |  |  | 60 |

**S03C070** u PAR GUANTES USO GENERAL SERRAJE
60 u × 2.01 (2.07 con costes indirectos) = 124.20
Par de guantes de uso general de lona y serraje. Según UNE-EN 420, UNE-EN 388, R.D. 773/97 y R.D. 1407/92. Equipo de Protección Individual (EPI) con marcado de conformidad CE.

| Código | Ud | Descripción | Rendimiento | Precio | Importe |
|---|---|---|---|---|---|
| P31IM070 | u | Par guantes uso general serraje (material) | 1 | 2.0100359513115 | 2.01 |
|  |  | Total |  |  | 2.01 |

Claves: SERRAJE, GENERAL, GUANTES, EQUIPO, INDIVIDUAL, PROTECCION, MARCADO, CONFORMIDAD

| Medición | Uds. | Largo | Parcial |
|---|---|---|---|
|  | 3 | 20 | 60.00 |
| Total |  |  | 60 |

**S03C100** u PAR GUANTES SOLDADOR
30 u × 1.17 (1.21 con costes indirectos) = 36.30
Par de guantes para soldador (amortizables en 2 usos). Según UNE-EN 12477, R.D. 773/97 y R.D. 1407/92. Equipo de Protección Individual (EPI) con marcado de conformidad CE.

| Código | Ud | Descripción | Rendimiento | Precio | Importe |
|---|---|---|---|---|---|
| P31IM100 | u | Par guantes para soldador (material) | 0.5 | 2.3300416749033 | 1.17 |
|  |  | Total |  |  | 1.17 |

Claves: GUANTES, EQUIPO, AMORTIZABLES, INDIVIDUAL, SOLDADOR, PROTECCION, MARCADO, CONFORMIDAD

| Medición | Uds. | Largo | Parcial |
|---|---|---|---|
|  | 3 | 10 | 30.00 |
| Total |  |  | 30 |

**S03C110** u PAR GUANTES AISLANTES 5000 V
10 u × 7.73 (7.97 con costes indirectos) = 79.70
Par de guantes aislantes para protección de contacto eléctrico en tensión hasta 5000 V (amortizables en 3 usos). Según UNE-EN 60903, R.D. 773/97 y R.D. 1407/92. Equipo de Protección Individual (EPI) con marcado de conformidad CE.

| Código | Ud | Descripción | Rendimiento | Precio | Importe |
|---|---|---|---|---|---|
| P31IM110 | u | Par guantes aislamiento 5000 V (material) | 0.333 | 23.220415318135 | 7.73 |
|  |  | Total |  |  | 7.73 |

Claves: GUANTES, EQUIPO, TENSION, AMORTIZABLES, AISLANTES, ELECTRICO, INDIVIDUAL, PROTECCION, CONTACTO, MARCADO, CONFORMIDAD

**S03C150** u PAR GUANTES RESISTENTES A TEMPERATURA
10 u × 6.74 (6.95 con costes indirectos) = 69.50
Par de guantes resistentes a altas temperaturas (amortizable en 2 usos). Según UNE-EN 407, R.D. 773/97 y R.D. 1407/92. Equipo de Protección Individual (EPI) con marcado de conformidad CE.

| Código | Ud | Descripción | Rendimiento | Precio | Importe |
|---|---|---|---|---|---|
| P31IM130 | u | Par guantes resistentes altas temperatura (material) | 0.5 | 13.480241106308 | 6.74 |
|  |  | Total |  |  | 6.74 |

Claves: GUANTES, EQUIPO, AMORTIZABLE, TEMPERATURA, TEMPERATURAS, INDIVIDUAL, RESISTENTES, PROTECCION, ALTAS, MARCADO, CONFORMIDAD

**S03D060** u PAR DE BOTAS DE AGUA DE SEGURIDAD
20 u × 11.41 (11.76 con costes indirectos) = 235.20
Par de botas de seguridad con plantilla y puntera de acero (amortizables en 1 usos). Según UNE-EN ISO 20345, UNE-EN ISO 20346, UNE-EN ISO 20347, R.D. 773/97 y R.D. 1407/92. Equipo de Protección Individual (EPI) con marcado de conformidad CE.

| Código | Ud | Descripción | Rendimiento | Precio | Importe |
|---|---|---|---|---|---|
| P31IP060 | u | Par botas de agua de seguridad (material) | 1 | 11.410204081823 | 11.41 |
|  |  | Total |  |  | 11.41 |

Claves: PUNTERA, EQUIPO, BOTAS, AMORTIZABLES, ACERO, INDIVIDUAL, PROTECCION, SEGURIDAD, MARCADO, CONFORMIDAD, PLANTILLA

| Medición | Uds. | Largo | Parcial |
|---|---|---|---|
|  | 2 | 10 | 20.00 |
| Total |  |  | 20 |

**S03D070** u PAR DE BOTAS DE SEGURIDAD
90 u × 21.91 (22.58 con costes indirectos) = 2032.20
Par de botas de seguridad con plantilla y puntera de acero (amortizables en 1 usos). Según UNE-EN ISO 20345, UNE-EN ISO 20346, UNE-EN ISO 20347, R.D. 773/97 y R.D. 1407/92. Equipo de Protección Individual (EPI) con marcado de conformidad CE.

| Código | Ud | Descripción | Rendimiento | Precio | Importe |
|---|---|---|---|---|---|
| P31IP070 | u | Par botas de seguridad (material) | 1 | 21.910391887181 | 21.91 |
|  |  | Total |  |  | 21.91 |

Claves: PUNTERA, EQUIPO, BOTAS, AMORTIZABLES, ACERO, INDIVIDUAL, PROTECCION, SEGURIDAD, MARCADO, CONFORMIDAD, PLANTILLA

| Medición | Uds. | Largo | Parcial |
|---|---|---|---|
|  | 3 | 30 | 90.00 |
| Total |  |  | 90 |

**S03D080** u PAR DE BOTAS AISLANTES
20 u × 18.36 (18.93 con costes indirectos) = 378.60
Par de botas aislantes para electricista hasta 5000 V de tensión (amortizables en 3 usos). Según UNE-EN ISO 20345, UNE-EN ISO 20346, UNE-EN ISO 20347, R.D. 773/97 y R.D. 1407/92. Equipo de Protección Individual (EPI) con marcado de conformidad CE.

| Código | Ud | Descripción | Rendimiento | Precio | Importe |
|---|---|---|---|---|---|
| P31IP080 | u | Par botas aislantes 5000 V (material) | 0.333 | 55.150986425287 | 18.37 |
|  |  | Total |  |  | 18.36 |

Claves: EQUIPO, BOTAS, TENSION, AMORTIZABLES, AISLANTES, INDIVIDUAL, PROTECCION, MARCADO, ELECTRICISTA, CONFORMIDAD

| Medición | Uds. | Largo | Parcial |
|---|---|---|---|
|  | 2 | 10 | 20.00 |
| Total |  |  | 20 |

**S03D090** u PAR DE POLAINAS SOLDADURA
10 u × 1.21 (1.25 con costes indirectos) = 12.50
Par de polainas para soldador (amortizables en 3 usos). Según UNE-EN ISO 20345, UNE-EN ISO 20346, UNE-EN ISO 20347, R.D. 773/97 y R.D. 1407/92. Equipo de Protección Individual (EPI) con marcado de conformidad CE.

| Código | Ud | Descripción | Rendimiento | Precio | Importe |
|---|---|---|---|---|---|
| P31IP090 | u | Par polainas para soldador (material) | 0.333 | 3.6200647481331 | 1.21 |
|  |  | Total |  |  | 1.21 |

Claves: POLAINAS, EQUIPO, SOLDADURA, AMORTIZABLES, INDIVIDUAL, SOLDADOR, PROTECCION, MARCADO, CONFORMIDAD

**S03D150** u PAR DE RODILLERAS
20 u × 3.85 (3.97 con costes indirectos) = 79.40
Par de rodilleras ajustables de protección ergonómica (amortizables en 3 usos). Según UNE-EN 340, UNE-EN 14404, R.D. 773/97 y R.D. 1407/92. Equipo de Protección Individual (EPI) con marcado de conformidad CE.

| Código | Ud | Descripción | Rendimiento | Precio | Importe |
|---|---|---|---|---|---|
| P31IP150 | u | Par rodilleras (material) | 0.333 | 11.560206764757 | 3.85 |
|  |  | Total |  |  | 3.85 |

Claves: RODILLERAS, ERGONOMICA, EQUIPO, AMORTIZABLES, AJUSTABLES, INDIVIDUAL, PROTECCION, MARCADO, CONFORMIDAD

**S03EG020** m LÍNEA HORIZONTAL DE SEGURIDAD (18/11/2020)
500 m × 11.17 (11.51 con costes indirectos) = 5755.00
Línea horizontal de seguridad para anclaje y desplazamiento de cinturones de seguridad con cuerda para dispositivo anticaída, D=14 mm, y anclaje autoblocante de fijación de mosquetones de los cinturones, i/desmontaje. Según UNE-EN 795, R.D. 773/97 y R.D. 1407/92. Equipo de Protección Individual (EPI) con marcado de conformidad CE de cada uno de sus elementos.

| Código | Ud | Descripción | Rendimiento | Precio | Importe |
|---|---|---|---|---|---|
| O01OA030 | h. | Oficial primera | 0.091 | 18.5 | 1.68 |
| O01OA070 | h | Peón ordinario | 0.091 | 14.5 | 1.32 |
| P31IS450 | u | Dispositivo anticaídas trabajo vertical/horizontal deslizante + (material) | 0.07 | 91.611638557037 | 6.41 |
| P31IS640 | m | Cuerda nailon 14 mm (material) | 1.05 | 1.6800300488573 | 1.76 |
|  |  | Total |  |  | 11.17 |

Claves: MOSQUETONES, CUERDA, DESPLAZAMIENTO, DISPOSITIVO, ANCLAJE, EQUIPO, HORIZONTAL, FIJACION, DESMONTAJE, INDIVIDUAL, AUTOBLOCANTE, LINEA, ANTICAIDA, PROTECCION, SEGURIDAD, MARCADO, CONFORMIDAD, CINTURONES

**S03EI020** u EQUIPO PARA TRABAJO HORIZONTAL
30 u × 30.09 (31.02 con costes indirectos) = 930.60
Equipo completo para trabajos en horizontal, en tejados y en pendiente, compuesto por un arnés de seguridad con amarre dorsal y pectoral, fabricado con cinta de nailon de 45 mm y elementos metálicos de acero inoxidable, un dispositivo anticaídas deslizante con eslinga de 90 cm y un rollo de cuerda poliamida de 14 mm de 2 m con lazada, incluso bolsa portaequipo (amortizable en 5 obras). Según UNE-EN 360, UNE-EN ISO 1140, UNE-EN 353-2, R.D. 773/97 y R.D. 1407/92. Equipo de Protección Individual (EPI) con marcado de conformidad CE.

| Código | Ud | Descripción | Rendimiento | Precio | Importe |
|---|---|---|---|---|---|
| P31IS820 | u | Equipo trabajo horizontal (material) | 0.2 | 150.45269098249 | 30.09 |
|  |  | Total |  |  | 30.09 |

Claves: CUERDA, ARNES, PECTORAL, INOXIDABLE, METALICOS, DORSAL, CINTA, DISPOSITIVO, OBRAS, LAZADA, TRABAJOS, EQUIPO, NAILON, ESLINGA, AMORTIZABLE, HORIZONTAL, BOLSA, POLIAMIDA, DESLIZANTE, COMPUESTO, PORTAEQUIPO, ACERO, TRABAJO, FABRICADO, ANTICAIDAS, PENDIENTE, INDIVIDUAL, AMARRE, ROLLO, PROTECCION, TEJADOS, SEGURIDAD, MARCADO, COMPLETO, CONFORMIDAD

### C.03 INSTALACIONES PROVISIONALES DE OBRA (18/11/2020)
Importe: 72960.02
Relación comercial: ADMON: Conselleria, 72951.02, Alicante, 72958.02, Andalucía, 72962.52, Aragón, 72968.52, Asturias, 72979.52, Baleares, 72957.52, Canarias, 72953.52, Cantabria, 72959.52, Castellón, 72961.02, Castilla - La Manc, 72952.02, Castilla y León, 72960.02, Cataluña, 72973.52, Comunitat Valencia, 72960.52, Extremadura, Galicia, 72958.52, Madrid (Comunidad, 72978.52, Murcia (Región), Navarra (Comunidad, País Vasco, 72984.02, Rioja, La, 72967.02, Valencia, 72961.52

**S01B040** mes ALQUILER CASETA ASEO 8,92 m2 (18/11/2020)
180 mes × 133.84 (137.96 con costes indirectos) = 24832.80
Mes de alquiler de caseta prefabricada para aseos en obra de 4,00x2,23x2,63 m. Estructura y cerramiento de chapa galvanizada pintada, con aislamiento de poliestireno expandido. Ventana de 0,84x0,80 m de aluminio anodizado, corredera, con reja y luna de 6 mm, termo eléctrico de 50 l, dos placas turcas, dos placas de ducha y lavabo de tres grifos, todo de fibra de vidrio con terminación de gel-coat blanco y pintura antideslizante, suelo contrachapado hidrófugo con capa fenolítica antideslizante y resistente al desgaste, puerta madera en turca, cortina en ducha. Tubería de polibutileno aislante y resistente a incrustaciones, hielo y corrosiones, instalación eléctrica monofásica 220 V con automático. Con transporte a 150 km (ida y vuelta). Entrega y recogida del módulo con camión grúa. Según R.D. 486/97 y R.D. 1627/97.

| Código | Ud | Descripción | Rendimiento | Precio | Importe |
|---|---|---|---|---|---|
| O01OA070 | h | Peón ordinario | 0.078 | 14.5 | 1.13 |
| P31BC040 | u | Alquiler mes caseta prefabricada aseo 4,00x2,23 m (material) | 1 | 97.211738719894 | 97.21 |
| P31BC340 | u | Transporte 150 km entrega y recogida 1 módulo (material) | 0.085 | 417.66747036057 | 35.50 |
|  |  | Total |  |  | 133.84 |

Claves: TRANSPORTE, CASETA, VIDRIO, HIELO, DESGASTE, PLACAS, BLANCO, POLIESTIRENO, RESISTENTE, EXPANDIDO, ALQUILER, PREFABRICADA, ANTIDESLIZANTE, VUELTA, SUELO, AISLAMIENTO, LAVABO, CHAPA, TURCAS, INCRUSTACIONES, MONOFASICA, TUBERIA, TURCA, TERMO, CORTINA, GRIFOS, HIDROFUGO, MADERA, PINTURA, CORREDERA, PINTADA, VENTANA, TERMINACION, ANODIZADO, PUERTA, ELECTRICA, AUTOMATICO, ELECTRICO, INSTALACION, CERRAMIENTO, RECOGIDA, FIBRA, ASEOS, ESTRUCTURA, DUCHA, CORROSIONES, CAMION, CONTRACHAPADO, GALVANIZADA, MODULO, ENTREGA, POLIBUTILENO, FENOLITICA, ALUMINIO, AISLANTE

| Medición | Uds. | Largo | Parcial |
|---|---|---|---|
|  | 5 | 36 | 180.00 |
| Total |  |  | 180 |

**S01B190** mes ALQUILER CASETA COMEDOR 19,40 m2 (18/11/2020)
72 mes × 166.18 (171.3 con costes indirectos) = 12333.60
Mes de alquiler de caseta prefabricada para comedor de obra de 7,92x2,45x2,45 m de 19,40 m2. Estructura y cerramiento de chapa galvanizada pintada, aislamiento de poliestireno expandido autoextinguible, interior con tablero melaminado en color. Cubierta de chapa galvanizada reforzada con perfil de acero; fibra de vidrio de 60 mm, interior con tablex lacado. Suelo de aglomerado revestido con PVC continuo de 2 mm, y poliestireno de 50 mm con apoyo en base de chapa galvanizada de sección trapezoidal. Puerta de 0,80x2,00 m, de chapa galvanizada de 1 mm, reforzada y con poliestireno de 20 mm, picaporte y cerradura. Dos ventanas aluminio anodizado corredera, contraventana de acero galvanizado. Instalación eléctrica a 220 V, toma de tierra, automático, 2 fluorescentes de 40 W, enchufes para 1500 W y punto luz exterior de 60 W. Con transporte a 150 km (ida y vuelta). Entrega y recogida del módulo con camión grúa. Según R.D. 486/97 y R.D. 1627/97.

| Código | Ud | Descripción | Rendimiento | Precio | Importe |
|---|---|---|---|---|---|
| O01OA070 | h | Peón ordinario | 0.078 | 14.5 | 1.13 |
| P31BC190 | u | Alquiler mes caseta comedor 7,92x2,45 m (material) | 1 | 129.5523171604 | 129.55 |
| P31BC340 | u | Transporte 150 km entrega y recogida 1 módulo | 0.085 | 417.66747036057 | 35.50 |
|  |  | Total |  |  | 166.18 |

Claves: TRANSPORTE, SECCION, ENCHUFES, CUBIERTA, CASETA, VIDRIO, TIERRA, COLOR, COMEDOR, POLIESTIRENO, TRAPEZOIDAL, CONTRAVENTANA, EXPANDIDO, ALQUILER, AUTOEXTINGUIBLE, MELAMINADO, PREFABRICADA, PUNTO, VUELTA, SUELO, AISLAMIENTO, CHAPA, FLUORESCENTES, INTERIOR, TABLERO, CORREDERA, PINTADA, ACERO, VENTANAS, ANODIZADO, PUERTA, CONTINUO, PICAPORTE, ELECTRICA, LACADO, AUTOMATICO, EXTERIOR, APOYO, INSTALACION, CERRAMIENTO, CERRADURA, RECOGIDA, FIBRA, ESTRUCTURA, CAMION, GALVANIZADO, GALVANIZADA, MODULO, ENTREGA, REVESTIDO, REFORZADA, TABLEX, ALUMINIO, PERFIL, AGLOMERADO

| Medición | Uds. | Largo | Parcial |
|---|---|---|---|
|  | 2 | 36 | 72.00 |
| Total |  |  | 72 |

**YPC020** mes ALQUILER CASETA VESTUARIO 18,40 m² (18/11/2020)
144 mes × 230.33 (237.42 con costes indirectos) = 34188.48
Mes de alquiler de caseta prefabricada para vestuarios en obra, de dimensiones 7,87x2,33x2,30 m (18,40 m²), compuesta por: estructura metálica, cerramiento de chapa con terminación de pintura prelacada, cubierta de chapa, aislamiento interior, instalación de electricidad, tubos fluorescentes y punto de luz exterior, ventanas de aluminio con luna y rejas, puerta de entrada de chapa, suelo de aglomerado revestido con PVC continuo y poliestireno con apoyo en base de chapa y revestimiento de tablero en paredes.

| Código | Ud | Descripción | Rendimiento | Precio | Importe |
|---|---|---|---|---|---|
| mt50cas050c | Ud | Mes de alquiler de caseta prefabricada para vestuarios en obra, de 7,87x2,33x2,30 (18,40) m², compuesta por: estructura metálica (material) | 1 | 193.70346456171 | 193.70 |
| P31BC340 | u | Transporte 150 km entrega y recogida 1 módulo | 0.085 | 417.66747036057 | 35.50 |
| O01OA070 | h | Peón ordinario | 0.078 | 14.5 | 1.13 |
|  |  | Total |  |  | 230.33 |

| Medición | Uds. | Largo | Parcial |
|---|---|---|---|
|  | 4 | 36 | 144.00 |
| Total |  |  | 144 |

**S01A010** m ACOMETIDA ELÉCTRICA CASETA 4x4 mm2 (18/11/2020)
50 m × 3.42 (3.53 con costes indirectos) = 176.50
Acometida provisional de electricidad a caseta de obra, desde el cuadro general formada por manguera flexible de 4x4 mm2 de tensión nominal 750 V, incorporando conductor de tierra color verde y amarillo, fijada sobre apoyos intermedios cada 2,50 m. Instalada.

| Código | Ud | Descripción | Rendimiento | Precio | Importe |
|---|---|---|---|---|---|
| O01OB200 | h | Oficial 1ª electricidad | 0.091 | 18.5 | 1.68 |
| P31CE030 | m | Manguera flexible 750 V 4x4 mm2 (material) | 1.1 | 1.5800282602349 | 1.74 |
|  |  | Total |  |  | 3.42 |

Claves: CASETA, TIERRA, COLOR, GENERAL, NOMINAL, CUADRO, INCORPORANDO, FIJADA, FORMADA, MANGUERA, INSTALADA, FLEXIBLE, PROVISIONAL, TENSION, APOYOS, INTERMEDIOS, VERDE, ELECTRICA, ELECTRICIDAD, ACOMETIDA, CONDUCTOR, AMARILLO
Relación comercial: ADMON: Conselleria, 3.25, Alicante, 3.39, Andalucía, 3.47, Aragón, 3.59, Asturias, 3.8, Baleares, 3.38, Canarias, 3.3, Cantabria, 3.41, Castellón, 3.44, Castilla - La Manc, 3.27, Castilla y León, 3.42, Cataluña, 3.69, Comunitat Valencia, 3.43, Extremadura, Galicia, 3.4, Madrid (Comunidad, 3.78, Murcia (Región), Navarra (Comunidad, País Vasco, 3.89, Rioja, La, 3.56, Valencia, 3.45

**S01A030** u ACOMETIDA PROVISIONAL FONTANERÍA 25 mm (18/11/2020)
7 u × 101.49 (104.62 con costes indirectos) = 732.34
Acometida provisional de fontanería para obra de la red general municipal de agua potable hasta una longitud máxima de 8 m, realizada con tubo de polietileno de 25 mm de diámetro, de alta densidad y para 10 atmósferas de presión máxima con collarín de toma de fundición, p.p. de piezas especiales de polietileno y tapón roscado, incluso derechos y permisos para la conexión, terminada y funcionando, y sin incluir la rotura del pavimento.

| Código | Ud | Descripción | Rendimiento | Precio | Importe |
|---|---|---|---|---|---|
| O01OB170 | h. | Oficial 1ª fontanero calefactor | 1.369 | 18.5 | 25.33 |
| P31BA010 | u | Acometida provisional fontanería a caseta (material) | 1 | 76.161362214866 | 76.16 |
|  |  | Total |  |  | 101.49 |

Claves: ATMOSFERAS, LONGITUD, DIAMETRO, FUNCIONANDO, GENERAL, ESPECIALES, DERECHOS, POTABLE, POLIETILENO, PRESION, PAVIMENTO, CONEXION, ROTURA, FONTANERIA, PROVISIONAL, DENSIDAD, FUNDICION, INCLUIR, TERMINADA, ACOMETIDA, PIEZAS, MAXIMA, PERMISOS, ROSCADO, MUNICIPAL, COLLARIN, TAPON

| Medición | Largo | Parcial |
|---|---|---|
|  | 5 | 5.00 |
|  | 2 | 2.00 |
| Subtotal |  | 7.00 |
| Total |  | 7 |

**S01A050** u ACOMETIDA PROVISIONAL SANEAMIENTO EN SUPERFICIE (18/11/2020)
5 u × 135.1 (139.26 con costes indirectos) = 696.30
Acometida provisional de saneamiento de caseta de obra a la red general municipal (pozo o imbornal), hasta una distancia máxima de 8 m, formada por tubería en superficie de PVC de 110 mm de diámetro interior, tapado posterior de la acometida con hormigón en masa HM-20/P/20/I, y con p.p. de medios auxiliares.

| Código | Ud | Descripción | Rendimiento | Precio | Importe |
|---|---|---|---|---|---|
| O01OB170 | h. | Oficial 1ª fontanero calefactor | 1.369 | 18.5 | 25.33 |
| P31BA030 | u | Acometida provisional saneamiento a caseta en superficie (material) | 1 | 109.77196337088 | 109.77 |
|  |  | Total |  |  | 135.1 |

Claves: DIAMETRO, CASETA, GENERAL, SUPERFICIE, TAPADO, IMBORNAL, FORMADA, SANEAMIENTO, POSTERIOR, TUBERIA, INTERIOR, PROVISIONAL, MEDIOS, DISTANCIA, ACOMETIDA, MAXIMA, MUNICIPAL, HORMIGON

| Medición | Largo | Parcial |
|---|---|---|
| Caseta Aseo | 5 | 5.00 |
| Total |  | 5 |

### C.04 MOBILIARIO Y EQUIPAMIENTO (18/11/2020)
Importe: 1435.85

**S01C010** u PERCHA PARA DUCHA O ASEO (18/11/2020)
40 u × 1.54 (1.59 con costes indirectos) = 63.60
Percha para aseos o duchas en aseos de obra, colocada.

| Código | Ud | Descripción | Rendimiento | Precio | Importe |
|---|---|---|---|---|---|
| O01OA070 | h | Peón ordinario | 0.046 | 14.5 | 0.67 |
| P31BM010 | ud | Percha para aseos o duchas (material) | 1 | 0.8700155610154 | 0.87 |
|  |  | Total |  |  | 1.54 |

Claves: DUCHAS, PERCHA, ASEOS, DUCHA, COLOCADA

**S01C020** u PORTARROLLOS INDUSTRIAL CON CERRADURA (18/11/2020)
4 u × 3.56 (3.67 con costes indirectos) = 14.68
Portarrollos industrial con cerradura de seguridad, colocado (amortizable en 3 usos).

| Código | Ud | Descripción | Rendimiento | Precio | Importe |
|---|---|---|---|---|---|
| O01OA070 | h | Peón ordinario | 0.091 | 14.5 | 1.32 |
| P31BM020 | ud | Portarrollos indust.c/cerrad. (material) | 0.333 | 6.7201201954294 | 2.24 |
|  |  | Total |  |  | 3.56 |

Claves: PORTARROLLOS, AMORTIZABLE, COLOCADO, INDUSTRIAL, CERRADURA, SEGURIDAD

**S01C030** u ESPEJO VESTUARIOS Y ASEOS (18/11/2020)
4 u × 9.19 (9.47 con costes indirectos) = 37.88
Espejo para vestuarios y aseos, colocado.

| Código | Ud | Descripción | Rendimiento | Precio | Importe |
|---|---|---|---|---|---|
| O01OA070 | h | Peón ordinario | 0.091 | 14.5 | 1.32 |
| P31BM030 | ud | Espejo vestuarios y aseos (material) | 1 | 7.8701407645877 | 7.87 |
|  |  | Total |  |  | 9.19 |

Claves: ESPEJO, COLOCADO, VESTUARIOS, ASEOS

**S01C040** u JABONERA INDUSTRIAL 1 l (18/11/2020)
4 u × 6.89 (7.1 con costes indirectos) = 28.40
Dosificador de jabón de uso industrial de 1 l de capacidad, con dosificador de jabón colocada (amortizable en 3 usos).

| Código | Ud | Descripción | Rendimiento | Precio | Importe |
|---|---|---|---|---|---|
| O01OA070 | h | Peón ordinario | 0.091 | 14.5 | 1.32 |
| P31BM040 | ud | Jabonera industrial 1 l. (material) | 1 | 5.5700996262711 | 5.57 |
|  |  | Total |  |  | 6.89 |

Claves: AMORTIZABLE, JABON, INDUSTRIAL, DOSIFICADOR, JABONERA, COLOCADA, CAPACIDAD

**S01C080** u TAQUILLA METÁLICA INDIVIDUAL (18/11/2020)
40 u × 13.06 (13.46 con costes indirectos) = 538.40
Taquilla metálica individual para vestuario de 1,80 m de altura en acero laminado en frío, con tratamiento antifosfatante y anticorrosivo, con pintura secada al horno, cerradura, balda y tubo percha, lamas de ventilación en puerta, colocada (amortizable en 3 usos).

| Código | Ud | Descripción | Rendimiento | Precio | Importe |
|---|---|---|---|---|---|
| O01OA070 | h | Peón ordinario | 0.091 | 14.5 | 1.32 |
| P31BM070 | u | Taquilla metálica individual (material; 18/11/2020) | 0.333 | 35.25 | 11.74 |
|  |  | Total |  |  | 13.06 |

Claves: VENTILACION, TRATAMIENTO, VESTUARIO, HORNO, ANTIFOSFATANTE, METALICA, AMORTIZABLE, TAQUILLA, LAMINADO, PERCHA, PINTURA, LAMAS, ALTURA, ACERO, PUERTA, BALDA, SECADA, INDIVIDUAL, CERRADURA, ANTICORROSIVO, COLOCADA

**S01C090** u MESA MELAMINA PARA 10 PERSONAS (18/11/2020)
4 u × 14.95 (15.41 con costes indirectos) = 61.64
Mesa de melamina para comedor de obra con capacidad para 10 personas (amortizable en 3 usos).

| Código | Ud | Descripción | Rendimiento | Precio | Importe |
|---|---|---|---|---|---|
| O01OA070 | h | Peón ordinario | 0.091 | 14.5 | 1.32 |
| P31BM080 | u | Mesa melamina para 10 personas (material; 18/11/2020) | 0.333 | 40.94 | 13.63 |
|  |  | Total |  |  | 14.95 |

Claves: COMEDOR, PERSONAS, AMORTIZABLE, MELAMINA, CAPACIDAD

**S01C100** u BANCO MADERA PARA 5 PERSONAS (18/11/2020)
8 u × 10.32 (10.64 con costes indirectos) = 85.12
Banco de madera con capacidad para 5 personas (amortizable en 3 usos).

| Código | Ud | Descripción | Rendimiento | Precio | Importe |
|---|---|---|---|---|---|
| O01OA070 | h | Peón ordinario | 0.091 | 14.5 | 1.32 |
| P31BM090 | ud | Banco madera para 5 personas (material) | 0.333 | 27.030483464651 | 9.00 |
|  |  | Total |  |  | 10.32 |

Claves: BANCO, PERSONAS, AMORTIZABLE, MADERA, CAPACIDAD

**S01C110** u DEPÓSITO-CUBO DE BASURAS (18/11/2020)
10 u × 3.9 (4.02 con costes indirectos) = 40.20
Cubo para recogida de basuras (amortizable en 2 usos), inlcuso retirada y depósito en contededores urbanos para su recogida por los servicios de recogida de residuos urbanos.

| Código | Ud | Descripción | Rendimiento | Precio | Importe |
|---|---|---|---|---|---|
| P31BM100 | ud | Depósito-cubo basuras (material; 18/11/2020) | 0.333 | 11.7 | 3.90 |
|  |  | Total |  |  | 3.9 |

Claves: BASURAS, DEPOSITO, AMORTIZABLE, RECOGIDA

**S01C120** u BOTIQUÍN DE URGENCIA (18/11/2020)
4 u × 42.89 (44.21 con costes indirectos) = 176.84
Botiquín de urgencia para obra fabricado en chapa de acero, pintado al horno con tratamiento anticorrosivo y serigrafía de cruz. Color blanco, con contenidos mínimos obligatorios, colocado.

| Código | Ud | Descripción | Rendimiento | Precio | Importe |
|---|---|---|---|---|---|
| O01OA070 | h | Peón ordinario | 0.091 | 14.5 | 1.32 |
| P31BM130 | u | Botiquín de urgencias (material) | 1 | 41.570743530357 | 41.57 |
|  |  | Total |  |  | 42.89 |

Claves: CONTENIDOS, COLOR, BLANCO, TRATAMIENTO, HORNO, OBLIGATORIOS, CHAPA, COLOCADO, BOTIQUIN, MINIMOS, ACERO, FABRICADO, PINTADO, ANTICORROSIVO, SERIGRAFIA, URGENCIA

**S01C130** u REPOSICIÓN BOTIQUÍN
4 u × 14.13 (14.57 con costes indirectos) = 58.28
Reposición de material de botiquín de urgencia.

| Código | Ud | Descripción | Rendimiento | Precio | Importe |
|---|---|---|---|---|---|
| P31BM170 | u | Reposición de botiquín (material) | 1 | 14.130252732354 | 14.13 |
|  |  | Total |  |  | 14.13 |

Claves: REPOSICION, BOTIQUIN, MATERIAL, URGENCIA

**S01C140** u CAMILLA PORTÁTIL EVACUACIONES
1 u × 9.23 (9.51 con costes indirectos) = 9.51
Camilla portátil para evacuaciones con estructura de alta resistencia, en tela de nailon plastificada y en color naranja. Resistencia de 160 Kg y peso propio de 5 Kg (amortizable en 10 usos). Incluso funda de transporte.

| Código | Ud | Descripción | Rendimiento | Precio | Importe |
|---|---|---|---|---|---|
| P31BM140 | u | Camilla portátil evacuaciones (material) | 0.1 | 92.341651613981 | 9.23 |
|  |  | Total |  |  | 9.23 |

Claves: TRANSPORTE, EVACUACIONES, COLOR, PROPIO, CAMILLA, RESISTENCIA, NARANJA, NAILON, AMORTIZABLE, PLASTIFICADA, FUNDA, PORTATIL, ESTRUCTURA

**S01C180** u ARMARIO PARA EPIS MEDIANO
15 u × 20.78 (21.42 con costes indirectos) = 321.30
Armario especialmente diseñado para almacenar equipos de protección individual. Fabricado en acero laminado en frío de 0,7 mm de grosor con cerradura de llave y dos bandejas regulables en altura y de dimensiones 750x500x225 mm.

| Código | Ud | Descripción | Rendimiento | Precio | Importe |
|---|---|---|---|---|---|
| P31BM190 | u | Armario para EPIs mediano (material) | 0.333 | 62.391115921553 | 20.78 |
|  |  | Total |  |  | 20.78 |

Claves: BANDEJAS, MEDIANO, EQUIPOS, DIMENSIONES, ALMACENAR, DISEÑADO, GROSOR, LAMINADO, ALTURA, ACERO, REGULABLES, FABRICADO, INDIVIDUAL, LLAVE, CERRADURA, ESPECIALMENTE, PROTECCION, ARMARIO

### C.05 SEÑALIZACIÓN DE OBRA (18/11/2020)
Importe: 1371.43

**S05B010** u CARTEL PVC 220x300 mm OBLIGACIÓN/PROHIBICIÓN/ADVERTENCIA (18/11/2020)
4 u × 1.89 (1.95 con costes indirectos) = 7.80
Cartel serigrafiado sobre planchas de PVC blanco de 0,6 mm de espesor nominal. Tamaño 220x300 mm. Válidas para señales de obligación, prohibición y advertencia, incluido colocación, según R.D. 485/97 y R.D. 1627/97.

| Código | Ud | Descripción | Rendimiento | Precio | Importe |
|---|---|---|---|---|---|
| O01OA070 | h | Peón ordinario | 0.091 | 14.5 | 1.32 |
| P31SC010 | ud | Cartel PVC 220x300mm. Obli., proh., advert. (material) | 1 | 0.570010195148 | 0.57 |
|  |  | Total |  |  | 1.89 |

Claves: VALIDAS, PROHIBICION, INCLUIDO, BLANCO, NOMINAL, COLOCACION, ADVERTENCIA, CARTEL, SEÑALES, ESPESOR, PLANCHAS, TAMAÑO, OBLIGACION, SERIGRAFIADO

**S05B030** u PANEL COMPLETO PVC 700x1000 mm (18/11/2020)
4 u × 4.06 (4.19 con costes indirectos) = 16.76
Panel completo serigrafiado sobre planchas de PVC blanco de 0,6 mm de espesor nominal. Tamaño 700x1000 mm. Válido para incluir hasta 15 símbolos de señales, incluso textos "Prohibido el paso a toda persona ajena a la obra", incluido colocación, según R.D. 485/97 y R.D. 1627/97.

| Código | Ud | Descripción | Rendimiento | Precio | Importe |
|---|---|---|---|---|---|
| O01OA070 | h | Peón ordinario | 0.091 | 14.5 | 1.32 |
| P31SC030 | ud | Panel completo PVC 700x1000 mm. (material) | 1 | 2.7400490082554 | 2.74 |
|  |  | Total |  |  | 4.06 |

Claves: PERSONA, VALIDO, INCLUIDO, BLANCO, NOMINAL, COLOCACION, SEÑALES, ESPESOR, PLANCHAS, INCLUIR, TAMAÑO, AJENA, SIMBOLOS, PANEL, PROHIBIDO, SERIGRAFIADO, TEXTOS, COMPLETO

**S05A010** m CINTA BALIZAMIENTO BICOLOR 8 cm (18/11/2020)
500 m × 0.69 (0.71 con costes indirectos) = 355.00
Cinta de balizamiento bicolor rojo/blanco de material plástico, incluso colocación y desmontaje, según R.D. 485/97 y R.D. 1627/97.

| Código | Ud | Descripción | Rendimiento | Precio | Importe |
|---|---|---|---|---|---|
| O01OA070 | h | Peón ordinario | 0.046 | 14.5 | 0.67 |
| P31SB010 | m | Cinta balizamiento bicolor 8 cm. | 1.1 | 0.0200003577245 | 0.02 |
|  |  | Total |  |  | 0.69 |

Claves: BALIZAMIENTO, BLANCO, CINTA, COLOCACION, PLASTICO, DESMONTAJE, BICOLOR, MATERIAL

**S05A040** u CONO BALIZAMIENTO REFLECTANTE h=50 cm (18/11/2020)
100 u × 2.61 (2.69 con costes indirectos) = 269.00
Cono de balizamiento reflectante de 50 cm de altura (amortizable en 4 usos), según R.D. 485/97 y R.D. 1627/97.

| Código | Ud | Descripción | Rendimiento | Precio | Importe |
|---|---|---|---|---|---|
| O01OA070 | h | Peón ordinario | 0.091 | 14.5 | 1.32 |
| P31SB060 | u | Cono balizamiento estándar h=50 cm (material) | 0.25 | 5.1400919351945 | 1.29 |
|  |  | Total |  |  | 2.61 |

Claves: BALIZAMIENTO, AMORTIZABLE, REFLECTANTE, ALTURA

**S05C045** u SEÑAL STOP RA-1 D=60 cm SOBRE TRÍPODE (18/11/2020)
10 u × 18.22 (18.78 con costes indirectos) = 187.80
Señal de stop, tipo octogonal de D=60 cm, normalizada, con trípode tubular (amortizable en cinco usos), incluido colocación y desmontaje, según R.D. 485/97 y R.D. 1627/97.

| Código | Ud | Descripción | Rendimiento | Precio | Importe |
|---|---|---|---|---|---|
| O01OA050 | h | Ayudante | 0.137 | 16 | 2.19 |
| P31SV060 | u | Señal octogonal D=60 cm reflexivo RA-1 (material) | 0.2 | 52.40093723817 | 10.48 |
| P31SV160 | u | Trípode plegable para señal 70-90 cm o d= 60cm (material) | 0.2 | 27.770496700457 | 5.55 |
|  |  | Total |  |  | 18.22 |

Claves: INCLUIDO, OCTOGONAL, COLOCACION, TRIPODE, SEÑAL, AMORTIZABLE, DESMONTAJE, TUBULAR, CINCO, NORMALIZADA

**S05C060** u PALETA MANUAL 2 CARAS STOP-OBLIGATORIA
8 u × 7.49 (7.72 con costes indirectos) = 61.76
Señal de seguridad manual a dos caras: stop-dirección obligatoria, tipo paleta (amortizable en dos usos), según R.D. 485/97 y R.D. 1627/97.

| Código | Ud | Descripción | Rendimiento | Precio | Importe |
|---|---|---|---|---|---|
| P31SV090 | u | Paleta manual 2 caras stop-dirección obligatoria (material) | 0.5 | 14.970267756782 | 7.49 |
|  |  | Total |  |  | 7.49 |

Claves: CARAS, PALETA, DIRECCION, SEÑAL, OBLIGATORIA, MANUAL, AMORTIZABLE, SEGURIDAD

**S05C070** u PANEL DIRECCIONAL CON SOPORTE (18/11/2020)
6 u × 30.96 (31.91 con costes indirectos) = 191.46
Panel direccional reflectante de 165x45 cm, con soporte metálico (amortizable en cinco usos), incluido p.p. de apertura de pozo, hormigonado H-100/40, colocación y montaje, según R.D. 485/97 y R.D. 1627/97.

| Código | Ud | Descripción | Rendimiento | Precio | Importe |
|---|---|---|---|---|---|
| O01OA070 | h | Peón ordinario | 0.274 | 14.5 | 3.97 |
| P31SV100 | u | Panel dirección reflectante 164x45 cm (material) | 0.2 | 116.08207623295 | 23.22 |
| P31SV110 | u | Soporte panel dirección metálico (material) | 0.2 | 12.350220894874 | 2.47 |
| A03H060 | m3 | HORM. DOSIF. 225 kg /CEMENTO Tmáx.40 | 0.064 | 20.370364342395 | 1.30 |
|  |  | Total |  |  | 30.96 |

Claves: SOPORTE, INCLUIDO, COLOCACION, MONTAJE, AMORTIZABLE, APERTURA, REFLECTANTE, DIRECCIONAL, HORMIGONADO, CINCO, METALICO, PANEL

**YSS031** Ud SEÑAL DE PROHIBICIÓN PVC CIRCULAR (18/11/2020)
25 Ud × 3.17 (3.27 con costes indirectos) = 81.75
Suministro, colocación y desmontaje de señal de prohibición, de PVC serigrafiado, de 297x210 mm, con pictograma negro de forma circular sobre fondo blanco, con 4 orificios de fijación, amortizable en 3 usos, fijada con bridas de nylon. Incluso mantenimiento en condiciones seguras durante todo el periodo de tiempo que se requiera. Incluye: Colocación. Desmontaje posterior. Transporte hasta el lugar de almacenaje o retirada a contenedor.

| Código | Ud | Descripción | Rendimiento | Precio | Importe |
|---|---|---|---|---|---|
| mt50les030nb | Ud | Señal de prohibición, de PVC serigrafiado, de 297x210 mm, con pictograma negro de forma circular sobre fondo blanco, con 4 orifi (material) | 0.333 | 3.1800568781943 | 1.06 |
| mt50spr046 | Ud | Brida de nylon, de 4,8x200 mm. | 4 | 0.0300005365867 | 0.12 |
| O01OA070 | h | Peón ordinario | 0.137 | 14.5 | 1.99 |
|  |  | Total |  |  | 3.17 |

**YSS030** Ud SEÑAL DE ADVERTENCIA PVC TRIANGULAR (18/11/2020)
25 Ud × 3.17 (3.27 con costes indirectos) = 81.75
Suministro, colocación y desmontaje de señal de advertencia, de PVC serigrafiado, de 297x210 mm, con pictograma negro de forma triangular sobre fondo amarillo, con 4 orificios de fijación, amortizable en 3 usos, fijada con bridas de nylon. Incluso mantenimiento en condiciones seguras durante todo el periodo de tiempo que se requiera. Incluye: Colocación. Desmontaje posterior. Transporte hasta el lugar de almacenaje o retirada a contenedor.

| Código | Ud | Descripción | Rendimiento | Precio | Importe |
|---|---|---|---|---|---|
| mt50les030fa | Ud | Señal de advertencia, de PVC serigrafiado, de 297x210 mm, con pictograma negro de forma triangular sobre fondo amarillo, con 4 o (material) | 0.333 | 3.1800568781943 | 1.06 |
| mt50spr046 | Ud | Brida de nylon, de 4,8x200 mm. | 4 | 0.0300005365867 | 0.12 |
| O01OA070 | h | Peón ordinario | 0.137 | 14.5 | 1.99 |
|  |  | Total |  |  | 3.17 |

**YSS032** Ud SEÑAL DE OBLIGACIÓN PVC CIRCULAR FONDO AZUL (18/11/2020)
25 Ud × 3.17 (3.27 con costes indirectos) = 81.75
Suministro, colocación y desmontaje de señal de obligación, de PVC serigrafiado, de 297x210 mm, con pictograma blanco de forma circular sobre fondo azul, con 4 orificios de fijación, amortizable en 3 usos, fijada con bridas de nylon. Incluso mantenimiento en condiciones seguras durante todo el periodo de tiempo que se requiera. Incluye colocación y desmontaje posterior y transporte hasta el lugar de almacenaje o retirada a contenedor.

| Código | Ud | Descripción | Rendimiento | Precio | Importe |
|---|---|---|---|---|---|
| mt50les030vb | Ud | Señal de obligación, de PVC serigrafiado, de 297x210 mm, con pictograma blanco de forma circular sobre fondo azul, con 4 orifici (material) | 0.333 | 3.1800568781943 | 1.06 |
| mt50spr046 | Ud | Brida de nylon, de 4,8x200 mm. | 4 | 0.0300005365867 | 0.12 |
| O01OA070 | h | Peón ordinario | 0.137 | 14.5 | 1.99 |
|  |  | Total |  |  | 3.17 |

**YSS033** Ud SEÑAL DE EXTINCIÓN PVC PICTOGRAMA BLANCO RECTANGULAR FONDO ROJO (18/11/2020)
10 Ud × 3.55 (3.66 con costes indirectos) = 36.60
Suministro, colocación y desmontaje de señal de extinción, de PVC serigrafiado, de 297x210 mm, con pictograma blanco de forma rectangular sobre fondo rojo, con 4 orificios de fijación, amortizable en 3 usos, fijada con bridas de nylon. Incluso mantenimiento en condiciones seguras durante todo el periodo de tiempo que se requiera.
Incluye: Colocación. Desmontaje posterior. Transporte hasta el lugar de almacenaje o retirada a contenedor.
Criterio de medición de proyecto: Número de unidades previstas, según Estudio o Estudio Básico de Seguridad y Salud.
Criterio de medición de obra: Se medirá el número de unidades realmente colocadas según especificaciones de Estudio o Estudio Básico de Seguridad y Salud.

| Código | Ud | Descripción | Rendimiento | Precio | Importe |
|---|---|---|---|---|---|
| mt50les030Dc | Ud | Señal de extinción, de PVC serigrafiado, de 297x210 mm, con pictograma blanco de forma rectangular sobre fondo rojo, con 4 orifi (material) | 0.333 | 4.3100770896281 | 1.44 |
| mt50spr046 | Ud | Brida de nylon, de 4,8x200 mm. | 4 | 0.0300005365867 | 0.12 |
| O01OA070 | h | Peón ordinario | 0.137 | 14.5 | 1.99 |
|  |  | Total |  |  | 3.55 |

### C.06 PROTECCIÓN CONTRA INCENDIOS (18/11/2020)
Importe: 1509.88

**S02E010** u EXTINTOR POLVO ABC 6 kg PROTECCIÓN INCENDIOS (18/11/2020)
14 u × 37.61 (38.77 con costes indirectos) = 542.78
Extintor de polvo químico ABC polivalente antibrasa de eficacia 21A/113B, de 6 kg de agente extintor, con soporte, manómetro comprobable y boquilla con difusor. Medida la unidad instalada, según R.D. 486/97 y R.D. 1627/97.

| Código | Ud | Descripción | Rendimiento | Precio | Importe |
|---|---|---|---|---|---|
| O01OA070 | h | Peón ordinario | 0.091 | 14.5 | 1.32 |
| P31CI020 | u | Extintor polvo ABC 6 kg 21A/113B (material) | 1 | 36.290649091091 | 36.29 |
|  |  | Total |  |  | 37.61 |

Claves: MANOMETRO, SOPORTE, COMPROBABLE, POLIVALENTE, AGENTE, UNIDAD, BOQUILLA, DIFUSOR, ANTIBRASA, INSTALADA, QUIMICO, POLVO, EXTINTOR, PROTECCION, INCENDIOS, EFICACIA, MEDIDA

**S02E030** u EXTINTOR CO2 5 kg ACERO (18/11/2020)
10 u × 93.82 (96.71 con costes indirectos) = 967.10
Extintor de nieve carbónica CO2, de eficacia 89B, con 5 kg de agente extintor, construido en acero, con soporte y boquilla con difusor. Medida la unidad instalada, según R.D. 486/97 y R.D. 1627/97.

| Código | Ud | Descripción | Rendimiento | Precio | Importe |
|---|---|---|---|---|---|
| O01OA070 | h | Peón ordinario | 0.091 | 14.5 | 1.32 |
| P31CI050 | u | Extintor CO2 5 kg acero 89B (material) | 1 | 92.501654475777 | 92.50 |
|  |  | Total |  |  | 93.82 |

Claves: SOPORTE, AGENTE, UNIDAD, BOQUILLA, DIFUSOR, INSTALADA, ACERO, CARBONICA, EXTINTOR, NIEVE, EFICACIA, MEDIDA

### C.07 MANO DE OBRA DE SEGURIDAD Y SALUD
Importe: 15322.32

**S04A020** u COSTE MENSUAL COMITÉ SEGURIDAD
36 u × 112.65 (116.12 con costes indirectos) = 4180.32
Coste mensual del comité de seguridad y salud en el trabajo, considerando una reunión al mes de dos horas y formado por un técnico cualificado en materia de seguridad y salud, dos trabajadores con categoría de oficial de 2ª o ayudante y un vigilante con categoría de oficial de 1ª.

| Código | Ud | Descripción | Rendimiento | Precio | Importe |
|---|---|---|---|---|---|
| P31W010 | u | Coste mensual comité seguridad (material) | 1 | 112.6520148832 | 112.65 |
|  |  | Total |  |  | 112.65 |

Claves: OFICIAL, HORAS, TECNICO, CATEGORIA, AYUDANTE, MATERIA, SALUD, MENSUAL, TRABAJO, REUNION, CONSIDERANDO, COMITE, TRABAJADORES, COSTE, SEGURIDAD, CUALIFICADO, VIGILANTE

**S04A030** u COSTE MENSUAL DE CONSERVACIÓN
36 u × 119.66 (123.35 con costes indirectos) = 4440.60
Coste mensual de conservación de instalaciones provisionales de obra, considerando 2 horas a la semana un oficial de 2ª.

| Código | Ud | Descripción | Rendimiento | Precio | Importe |
|---|---|---|---|---|---|
| P31W020 | ud | Costo mensual Comité seguridad (material) | 1 | 119.66214026564 | 119.66 |
|  |  | Total |  |  | 119.66 |

Claves: OFICIAL, HORAS, PROVISIONALES, SEMANA, CONSERVACION, MENSUAL, CONSIDERANDO, COSTE, INSTALACIONES

**S04A040** u COSTE MENSUAL LIMPIEZA Y DESINFECCIÓN
36 u × 112.21 (115.67 con costes indirectos) = 4164.12
Coste mensual de limpieza y desinfección de casetas de obra, considerando dos horas a la semana de un peón ordinario.

| Código | Ud | Descripción | Rendimiento | Precio | Importe |
|---|---|---|---|---|---|
| P31W030 | ud | Costo mensual de conservación (material) | 1 | 112.21200701326 | 112.21 |
|  |  | Total |  |  | 112.21 |

Claves: HORAS, DESINFECCION, SEMANA, MENSUAL, CASETAS, CONSIDERANDO, LIMPIEZA, COSTE, ORDINARIO

**S04A050** u COSTE MENSUAL FORMACIÓN SEGURIDAD HIGIENE
36 u × 68.37 (70.48 con costes indirectos) = 2537.28
Coste mensual de formación de seguridad y salud en el trabajo, considerando una hora a la semana y realizada por un encargado.

| Código | Ud | Descripción | Rendimiento | Precio | Importe |
|---|---|---|---|---|---|
| P31W040 | ud | Costo mensual limpieza-desinfec. (material) | 1 | 68.371222881177 | 68.37 |
|  |  | Total |  |  | 68.37 |

Claves: FORMACION, SALUD, SEMANA, MENSUAL, TRABAJO, CONSIDERANDO, HIGIENE, COSTE, SEGURIDAD, ENCARGADO

## 24 PLAN DE GESTION DE RESIDUOS (18/11/2020)
Importe: 81275.83
Relación comercial: ADMON: Conselleria, 81274.56, Alicante, 81277.22, Andalucía, 81276.69, Aragón, 81277.46, Asturias, 81278.82, Baleares, 81276.04, Canarias, 81275.57, Cantabria, 81276.28, Castellón, 81275.5, Castilla - La Manc, 81275.37, Castilla y León, 81276.31, Cataluña, 81278.1, Comunitat Valencia, 81276.39, Extremadura, 81275.35, Galicia, 81276.19, Madrid (Comunidad, 81278.68, Murcia (Región), 81276.14, Navarra (Comunidad, 81278.13, País Vasco, 81279.44, Rioja, La, 81277.26, Valencia, 81275.95

### RES01 TIERRAS (18/11/2020)
Importe: 7685.4

**E02TT0300** m3 TRANSP.VERTEDERO (18/11/2020)
2105.59 m3 × 3.54 (3.65 con costes indirectos) = 7685.40
Transporte y gestión de tierras y roca al vertedero situado a cualquier distancia o en actuaciones autorizadas de restauración, acondicionamiento o relleno , considerando ida y vuelta, con camión basculante cargado a máquina, canon de vertedero y gestión de tierras, y con p.p. de medios auxiliares, considerando también la carga y descarga.

| Código | Ud | Descripción | Rendimiento | Precio | Importe |
|---|---|---|---|---|---|
| M07CB010 | h | Camión basculante 4x2 10 t (maquinaria) | 0.008 | 28.2 | 0.23 |
| M07N080 | m3 | Canon de tierra a vertedero (maquinaria) | 0.941 | 3.5 | 3.29 |
| %0050 | % | Medios auxiliares | 0.5 % | 3.52 | 0.02 |
|  |  | Total |  |  | 3.54 |

Claves: transporte, vertedero, camión, mecánico, máquina, tierra, medio, carga, auxiliar, basculante

| Medición | Uds. | Largo | Ancho | Parcial |
|---|---|---|---|---|
| --Coeficiente esponjamiento 10% |  |  |  |  |
| **EXCAVACION DE CIMENTACIONES | 367.708 |  |  | 367.71 |
| Subtotal |  |  |  | 367.71 |
| ** EXTRACCION GRAVAS | 83.611 |  |  | 83.61 |
| ** EXCAVACIÓN TIERRAS POZOS GEOTERMIA | 1 | 1040 | 1.1 | 1144.00 |
| Subtotal |  |  |  | 1227.61 |
| ** EXCAVACION ZANGAS GEOTERMIA | 470.58 |  |  | 470.58 |
| Subtotal |  |  |  | 470.58 |
| ** DESBROCE | 39.6913 |  |  | 39.69 |
| Subtotal |  |  |  | 39.69 |
| Total |  |  |  | 2105.59 |

### RES02 RESIDUOS DE CONSTRUCCIÓN Y DEMOLICIÓN (RCD) (18/11/2020)
Importe: 66240.21

**G02A010** Tn CLASIFICACIÓN DE RESIDUOS (18/11/2020)
4109.48 Tn × 1.3 (1.34 con costes indirectos) = 5506.70
Clasificación a pie de obra de residuos de construcción o demolición en fracciones según normativa vigente, con medios manuales.

| Código | Ud | Descripción | Rendimiento | Precio | Importe |
|---|---|---|---|---|---|
| O01OA070 | h | Peón ordinario | 0.089 | 14.5 | 1.29 |
| %0050 | % | Medios auxiliares | 0.5 % | 1.29 | 0.01 |
|  |  | Total |  |  | 1.3 |

| Medición | Uds. | Largo | Parcial |
|---|---|---|---|
| *** FRACCION HORMIGON | 1 | 600.26 | 600.26 |
| *** FRACCION CERAMICOS | 1 | 1846.95 | 1846.95 |
| ***ASFALTO | 1 | 138.52 | 138.52 |
| ** MADERA | 1 | 230.87 | 230.87 |
| ** METALES | 1 | 378.63 | 378.63 |
| ** PAPEL | 1 | 13.85 | 13.85 |
| ** PLASTICO | 1 | 69.26 | 69.26 |
| ** VIDRIO | 1 | 230.87 | 230.87 |
| ** YESO | 1 | 184.7 | 184.70 |
| *** FRACCION ARENA, GRAVA, ARIDOS | 1 | 184.7 | 184.70 |
| *** FRACCION PIEDRA | 1 | 230.87 | 230.87 |
| Subtotal |  |  | 4109.48 |
| Total |  |  | 4109.48 |

**G02B090** mes COSTE CONTENEDOR RCD 8M3 (18/11/2020)
36 mes × 31.68 (32.66 con costes indirectos) = 1175.76
Coste del alquiler de contenedor para RCD de 8 m3 de capacidad.

| Código | Ud | Descripción | Rendimiento | Precio | Importe |
|---|---|---|---|---|---|
| M13O330 | mes | Alq.contenedor RCD 8m3 (maquinaria) | 0.941 | 33.5 | 31.52 |
| %0050 | % | Medios auxiliares | 0.5 % | 31.52 | 0.16 |
|  |  | Total |  |  | 31.68 |

| Medición | Uds. | Largo | Parcial |
|---|---|---|---|
| cobre | 4 | 1 | 4.00 |
| aluminio | 13 | 1 | 13.00 |
| zinc | 1 | 3 | 3.00 |
| hierro y acero | 2 | 8 | 16.00 |
| Subtotal |  |  | 36.00 |
| Total |  |  | 36 |

**G02B100** mes COSTE CONTENEDOR RCD 16M3 (18/11/2020)
104 mes × 49.44 (50.96 con costes indirectos) = 5299.84
Coste del alquiler de contenedor para RCD de 16 m3 de capacidad.

| Código | Ud | Descripción | Rendimiento | Precio | Importe |
|---|---|---|---|---|---|
| M13O340 | mes | Alq.contenedor RCD 16m3 (maquinaria) | 0.941 | 52.27 | 49.19 |
| %0050 | % | Medios auxiliares | 0.5 % | 49.19 | 0.25 |
|  |  | Total |  |  | 49.44 |

| Medición | Uds. | Largo | Parcial |
|---|---|---|---|
| ASFALTO | 5 | 2 | 10.00 |
| MADERA | 1 | 16 | 16.00 |
| PAPEL | 1 | 6 | 6.00 |
| PLASTICO | 1 | 36 | 36.00 |
| VIDRIO | 8 | 2 | 16.00 |
| YESO | 2 | 10 | 20.00 |
| Subtotal |  |  | 104.00 |
| Total |  |  | 104 |

**G02B110** mes COSTE CONTENEDOR RCD 22M3 (18/11/2020)
22 mes × 57.59 (59.36 con costes indirectos) = 1305.92
Coste del alquiler de contenedor para RCD de 22 m3 de capacidad.

| Código | Ud | Descripción | Rendimiento | Precio | Importe |
|---|---|---|---|---|---|
| M13O350 | mes | Alq.contenedor RCD 22m3 (maquinaria) | 0.941 | 60.89 | 57.30 |
| %0050 | % | Medios auxiliares | 0.5 % | 57.30 | 0.29 |
|  |  | Total |  |  | 57.59 |

| Medición | Uds. | Largo | Parcial |
|---|---|---|---|
| ARIDOS, GRAVA, ARIDOS | 5 | 2 | 10.00 |
| PIEDRA | 6 | 2 | 12.00 |
| Subtotal |  |  | 22.00 |
| Total |  |  | 22 |

**G02B120** mes COSTE CONTENEDOR RCD 30M3 (18/11/2020)
92 mes × 67.72 (69.81 con costes indirectos) = 6422.52
Coste del alquiler de contenedor de 30 m3 de capacidad.

| Código | Ud | Descripción | Rendimiento | Precio | Importe |
|---|---|---|---|---|---|
| M13O360 | mes | Alq.contenedor RCD 30m3 (maquinaria) | 0.941 | 71.6 | 67.38 |
| %0050 | % | Medios auxiliares | 0.5 % | 67.38 | 0.34 |
|  |  | Total |  |  | 67.72 |

| Medición | Uds. | Largo | Parcial |
|---|---|---|---|
| HORMIGON | 2 | 10 | 20.00 |
| LADRILLOS, AZULEJOS, CERAMICOS | 2 | 36 | 72.00 |
| Subtotal |  |  | 92.00 |
| Total |  |  | 92 |

**G02B150** ud TRAN.PLAN.CONTENEDOR RCD 8M3 (18/11/2020)
31 ud × 60.72 (62.59 con costes indirectos) = 1940.29
Servicio de entrega y recogida por transportista autorizado, de contenedor de RCD de 8 m3, colocado a pie de carga y transporte al centro de reciclaje o de transferencia a cualquier distancia. No incluye alquiler del contenedor ni el canon de la planta.

| Código | Ud | Descripción | Rendimiento | Precio | Importe |
|---|---|---|---|---|---|
| M13O390 | ud | Entreg. y recog. cont. 8 m3. (maquinaria) | 0.941 | 64.21 | 60.42 |
| %0050 | % | Medios auxiliares | 0.5 % | 60.42 | 0.30 |
|  |  | Total |  |  | 60.72 |

| Medición | Uds. | Parcial |
|---|---|---|
| cobre | 4 | 4.00 |
| aluminio | 13 | 13.00 |
| zinc | 1 | 1.00 |
| hierro y acero | 13 | 13.00 |
| Subtotal |  | 31.00 |
| Total |  | 31 |

**G02B160** ud TRAN.PLAN.CONTENEDOR RCD 16M3 (18/11/2020)
53 ud × 79.2 (81.64 con costes indirectos) = 4326.92
Servicio de entrega y recogida por transportista autorizado, de contenedor de RCD de 16 m3, colocado a pie de carga y transporte al centro de reciclaje o de transferencia a cualquier distancia. No incluye alquiler del contenedor ni el canon de la planta.

| Código | Ud | Descripción | Rendimiento | Precio | Importe |
|---|---|---|---|---|---|
| M13O400 | ud | Entreg. y recog. cont. 16 m3. (maquinaria) | 0.941 | 83.75 | 78.81 |
| %0050 | % | Medios auxiliares | 0.5 % | 78.81 | 0.39 |
|  |  | Total |  |  | 79.2 |

| Medición | Uds. | Parcial |
|---|---|---|
| ASFALTO | 9 | 9.00 |
| MADERA | 10 | 10.00 |
| PAPEL | 2 | 2.00 |
| PLASTICO | 6 | 6.00 |
| VIDRIO | 14 | 14.00 |
| YESO | 12 | 12.00 |
| Subtotal |  | 53.00 |
| Total |  | 53 |

**G02B170** ud TRAN.PLAN.CONTENEDOR RCD 22M3 (18/11/2020)
13 ud × 85.35 (87.98 con costes indirectos) = 1143.74
Servicio de entrega y recogida por transportista autorizado, de contenedor de RCD de 22 m3, colocado a pie de carga y transporte al centro de reciclaje o de transferencia a cualquier distancia. No incluye alquiler del contenedor ni el canon de la planta.

| Código | Ud | Descripción | Rendimiento | Precio | Importe |
|---|---|---|---|---|---|
| M13O410 | ud | Entreg. y recog. cont. 22 m3. (maquinaria) | 0.941 | 90.25 | 84.93 |
| %0050 | % | Medios auxiliares | 0.5 % | 84.93 | 0.42 |
|  |  | Total |  |  | 85.35 |

| Medición | Uds. | Parcial |
|---|---|---|
| ARIDOS, GRAVA, ARIDOS | 6 | 6.00 |
| PIEDRA | 7 | 7.00 |
| Subtotal |  | 13.00 |
| Total |  | 13 |

**G02B180** ud TRAN.PLAN.CONTENEDOR RCD 30M3 (18/11/2020)
64 ud × 88.19 (90.91 con costes indirectos) = 5818.24
Servicio de entrega y recogida por transportista autorizado, de contenedor de RCD de 30 m3, colocado a pie de carga y transporte al centro de reciclaje o de transferencia a cualquier distancia. No incluye alquiler del contenedor ni el canon de la planta.

| Código | Ud | Descripción | Rendimiento | Precio | Importe |
|---|---|---|---|---|---|
| M13O420 | ud | Entreg. y recog. cont. 30 m3. (maquinaria) | 0.941 | 93.25 | 87.75 |
| %0050 | % | Medios auxiliares | 0.5 % | 87.75 | 0.44 |
|  |  | Total |  |  | 88.19 |

| Medición | Uds. | Parcial |
|---|---|---|
| HORMIGON | 14 | 14.00 |
| LADRILLOS, AZULEJOS, CERAMICOS | 50 | 50.00 |
| Subtotal |  | 64.00 |
| Total |  | 64 |

**G02B190** m3 CANON RCD FRACCIÓN HORMIGÓN
400.17 m3 × 10.35 (10.67 con costes indirectos) = 4269.81
Canon a planta de reciclaje de RCD separado en la fracción hormigón.

| Código | Ud | Descripción | Rendimiento | Precio | Importe |
|---|---|---|---|---|---|
| M07N200 | m3 | Canon RCD fracción hormigón (maquinaria) | 0.941 | 11 | 10.35 |
|  |  | Total |  |  | 10.35 |

| Medición | Uds. | Largo | Parcial |
|---|---|---|---|
| *** FRACCION HORMIGON | 1 | 400.17 | 400.17 |
| Total |  |  | 400.17 |

**G02B200** m3 CANON RCD FRACCIÓN CERÁMICOS
1477.56 m3 × 7.06 (7.28 con costes indirectos) = 10756.64
Canon a planta de reciclaje de RCD separado en la fracción ladrillos, tejas y cerámicos.

| Código | Ud | Descripción | Rendimiento | Precio | Importe |
|---|---|---|---|---|---|
| M07N210 | m3 | Canon RCD fracción cerámicos (maquinaria) | 0.941 | 7.5 | 7.06 |
|  |  | Total |  |  | 7.06 |

| Medición | Uds. | Largo | Parcial |
|---|---|---|---|
| *** FRACCION CERAMICOS | 1 | 1477.56 | 1477.56 |
| Total |  |  | 1477.56 |

**G02B210** t CANON RCD MEZCLADO
1071.24 t × 14.12 (14.55 con costes indirectos) = 15586.54
Canon a planta de reciclaje de RCD no separado en fracciones (RCD inertes mezclados con recuperables (madera, plástico,...) y otros.

| Código | Ud | Descripción | Rendimiento | Precio | Importe |
|---|---|---|---|---|---|
| M07N140 | t | Canon a planta (rcd mixto) (maquinaria) | 0.941 | 15 | 14.12 |
|  |  | Total |  |  | 14.12 |

| Medición | Uds. | Largo | Parcial |
|---|---|---|---|
| ***ASFALTO | 1 | 138.52 | 138.52 |
| ** MADERA | 1 | 153.91 | 153.91 |
| ** METALES | 1 | 252.42 | 252.42 |
| ** PAPEL | 1 | 18.47 | 18.47 |
| ** PLASTICO | 1 | 92.35 | 92.35 |
| ** VIDRIO | 1 | 230.87 | 230.87 |
| ** YESO | 1 | 184.7 | 184.70 |
| Subtotal |  |  | 1071.24 |
| Total |  |  | 1071.24 |

**G02B220** m3 CANON RCD FRACCIÓN ÁRIDA
277.04 m3 × 9.41 (9.7 con costes indirectos) = 2687.29
Canon a planta de reciclaje de RCD separado en la fracción árida: hormigón, cerámicos, pétreos, áridos (RCD limpio)

| Código | Ud | Descripción | Rendimiento | Precio | Importe |
|---|---|---|---|---|---|
| M07N220 | m3 | Canon RCD fracción árida (maquinaria) | 0.941 | 10 | 9.41 |
|  |  | Total |  |  | 9.41 |

| Medición | Uds. | Largo | Parcial |
|---|---|---|---|
| *** FRACCION ARENA, GRAVA, ARIDOS | 1 | 123.13 | 123.13 |
| *** FRACCION PIEDRA | 1 | 153.91 | 153.91 |
| Subtotal |  |  | 277.04 |
| Total |  |  | 277.04 |

### RES03 RESIDUOS PELIGROSOS (RP) (18/11/2020)
Importe: 7350.22
Relación comercial: ADMON: Conselleria, 7348.95, Alicante, 7351.61, Andalucía, 7351.08, Aragón, 7351.85, Asturias, 7353.21, Baleares, 7350.43, Canarias, 7349.96, Cantabria, 7350.67, Castellón, 7349.89, Castilla - La Manc, 7349.76, Castilla y León, 7350.7, Cataluña, 7352.49, Comunitat Valencia, 7350.78, Extremadura, 7349.74, Galicia, 7350.58, Madrid (Comunidad, 7353.07, Murcia (Región), 7350.53, Navarra (Comunidad, 7352.52, País Vasco, 7353.83, Rioja, La, 7351.65, Valencia, 7350.34

**G03A020** ud ALMACÉN RESID. PELIG. 9X3M CON BANDEJA (18/11/2020)
1 ud × 454.47 (468.47 con costes indirectos) = 468.47
Almacén para los residuos peligrosos generados en obra, compuesto por una estructura de chapa metálica de 9x3 m para el almacenamiento de bidones (18), incluso bandeja de chapa metálica de 9x3 m soldada a la estructura. El precio del almacén incluye la mano de obra, maquinaria, materiales, cartel de identificación, extintor de polvo ABC, material aglutinante (serrín, sepiolita,..) por ocasionales vertidos líquidos. Totalmente terminado.

| Código | Ud | Descripción | Rendimiento | Precio | Importe |
|---|---|---|---|---|---|
| O01OA030 | h. | Oficial primera | 0.651 | 18.5 | 12.04 |
| O01OA060 | h | Peón especializado | 0.651 | 15.5 | 10.09 |
| O01OA070 | h | Peón ordinario | 0.326 | 14.5 | 4.73 |
| P01U335 | m | Soldadura aluminio (material) | 27.5 | 2.6505 | 72.89 |
| P34BV0102 | ud | Estruc.chapa almacenamiento 9x3m (18bid) (material) | 1 | 149.21 | 149.21 |
| P34BV050 | ud | Bandeja chapa 9x3 m. para estruct. resid. (material) | 1 | 129.25 | 129.25 |
| P34BV020 | kg | Sepiolita (material) | 2 | 0.228 | 0.46 |
| P34BV030 | ud | Cartel grande almacén residuos (material) | 1 | 44.4 | 44.40 |
| P31CI010 | ud | Extintor polvo ABCE 6 kg 21A/113B (material) | 1 | 26.899734079 | 26.90 |
| %0050 | % | Medios auxiliares | 0.5 % | 449.97 | 2.25 |
| %PM01 | % | Pequeño material | 0.5 % | 452.22 | 2.26 |
|  |  | Total |  |  | 454.47 |

Relación comercial: ADMON: Conselleria, 453.24, Alicante, 455.82, Andalucía, 455.31, Aragón, 456.05, Asturias, 457.37, Baleares, 454.68, Canarias, 454.22, Cantabria, 454.91, Castellón, 454.15, Castilla - La Manc, 454.03, Castilla y León, 454.94, Cataluña, 456.67, Comunitat Valencia, 455.02, Extremadura, 454.01, Galicia, 454.82, Madrid (Comunidad, 457.24, Murcia (Región), 454.77, Navarra (Comunidad, 456.7, País Vasco, 457.97, Rioja, La, 455.86, Valencia, 454.59

**G03A021** t TRATAMIENTO RESIDUOS POTENCIALMENTE PELIGROSOS (18/11/2020)
507.91 t × 6.09 (6.28 con costes indirectos) = 3189.67
Tratamiento en planta por gestor autorizado (por la Consejería de Medio Ambiente) de residuos potencialmente peligrosos y basuras, almacenados en la instalación, en bidones adecuados de 220 l y paletizados, de primer uso, incluso etiquetación. Medido en toneladas

| Código | Ud | Descripción | Rendimiento | Precio | Importe |
|---|---|---|---|---|---|
| O01OA070 | h | Peón ordinario | 0.008 | 14.5 | 0.12 |
| P34BB010 | ud | Bidón adecuado 220 l (material) | 2 | 1.54 | 3.08 |
| P34BB090 | ud | Palet zona residuos (material) | 0.5 | 2.18 | 1.09 |
| P34BP160Q | ud | Tratamiento residuos potencialmente peligrosos (material) | 1 | 1.74 | 1.74 |
| %0050 | % | Medios auxiliares | 0.5 % | 6.03 | 0.03 |
| %PM01 | % | Pequeño material | 0.5 % | 6.06 | 0.03 |
|  |  | Total |  |  | 6.09 |

**G03C030** ud TRANSP.RPS.CAMION 18T. i/CANON VERTIDO (18/11/2020)
28 ud × 127.92 (131.86 con costes indirectos) = 3692.08
Retirada y transporte por transportista autorizado (por la Consejería de Medio Ambiente) de residuos peligrosos hasta destino final (bien centro de transferencia o planta de tratamiento) utilizando camión de 18 toneladas de peso máximo autorizado. El precio incluye la carga con máquina elevadora de los bidones o big-bags colocados previamente sobre palets, a cualquier distancia. El precio ya incluye los trámites documentales que establece la normativa y el canon de vertido.

| Código | Ud | Descripción | Rendimiento | Precio | Importe |
|---|---|---|---|---|---|
| O01OA080 | h | Maquinista o conductor | 0.471 | 18.25 | 8.60 |
| M02CA010 | h | Carretilla elev.diesel ST 1,3 t. | 0.471 | 6.18 | 2.91 |
| P34BT050 | ud | Retir. Camión 18 t pma 200km (material) | 1 | 91.14 | 91.14 |
| GRPD.1ean | u | Depósito RP-canon (material) | 1 | 24 | 24.00 |
| %0050 | % | Medios auxiliares | 0.5 % | 126.65 | 0.63 |
| %PM01 | % | Pequeño material | 0.5 % | 127.28 | 0.64 |
|  |  | Total |  |  | 127.92 |

## 25 ADICIONAL.EQUIPAMIENTO ESCENICO (18/11/2020)
Importe: 417534.26

**26.05.** ud "SOPORTES DE ILUMINACIÓN - LATERALES DE SALA. (18/11/2020)
4 ud × 1516.1 (1562.8 con costes indirectos) = 6251.20
Especificaciones
Soportes de iluminación en laterales de sala mediante tubo de acero con pletinas de fijación a techo o pared, tirantes y accesorios de montaje:
- Tubo: DIN 2440 de 48,3 mm de diámetro
- Longitud del tubo: 8,0 m (a verificar según posición de montaje).
- Posición: Horizontal
- Placas de anclaje: 4 placas a techo o pared, fijación con tornillería adecuada al paramento existente.
- Grapas de unión entre tirantes y tubo soporte.
Todas las piezas pintadas al horno en color negro
Medida la unidad instalada

**26.11.** ud "TECHO ACÚSTICO DE ESCENARIO (PIEZAS MÓVILES Y FIJAS) (18/11/2020)
1 ud × 95237.62 (98170.94 con costes indirectos) = 98170.94
Techo acústico a implementar en el escenario, en una sola pieza y suspendido desde motores puntuales de cadena. El techo dispondrá 2 ranuras para que, en su posición almacenado, permita el paso de las cadenas de los motores, posibilitando el montaje de barras escénicas por debajo del mismo.
El techo estará suspendido desde 4 motores puntuales de cadena de 1000 Kg de velocidad variable y movimiento sincronizado, garantizando que las maniobras de este elemento se realizan de forma segura. Los motores no están incluidos en esta partida.
También incluye las luminarias para la iluminación de conciertos. Serán equipos eficientes energéticamente y controlables a través de DMX 512.
El techo móvil anterior estará complementado con 2 piezas de techo fijas, montadas en los extremos del escenario mas cercanos a la embocadura y que permitirán ampliar la capacidad del escenario para montajes sinfónicos.
Especificaciones y alcance
Estructura techo móvil (1)
Fabricada mediante tramos de estructura tipo "TRUSS" de aluminio de formato cuadrado y 30 cm de lado, con las siguientes características:
- Tubo principal de aluminio 50 x 2 mm
- Diagonales de tubo de aluminio de 16 x 2 mm
- Uniones mediante bulones cónicos.
- Pintura al horno de color negro.
Estructuras de techo fijas (2)
Fabricadas mediante marcos bastidores de aluminio que permitirán la fijación a techo y que incluirán el montaje de la madera de acabado y de las luminarias que les corresponda.
Madera de acabado
- Construcción modular.
- Contrachapado de 16 mm de espesor chapado a definir por la dirección facultativa.
- Bordes canteados en perfil de aluminio.
- Montaje: Fijación al TRUSS soporte mediante grapas rápidas y uniones entre bastidores modulares.
Luminarias
- Fuente de iluminación: 3 LEDs de cuatro colores RGBW de 40 W, (2.5 A), 50,000 horas de vida estimadas
- Ángulo del haz: 5° a 27°Fi
- Ángulo de campo: 7° a 42°
- Rango de zoom: 5° a 42°
- Iluminancia (5°): 9,720 lux @ 5 m
- Iluminancia (27°): 318 lux @ 5 m
- Control DMX-RDM
Transporte e instalación
Ingeniería de fabricación y planos "As Built".
Medida la unidad completamente instalada.

**26.12.** ud "PAREDES ACÚSTICAS DE ESCENARIO MÓVILES Y FIJAS. (18/11/2020)
11 ud × 17472 (18010.14 con costes indirectos) = 198111.54
Paredes acústicas de la cámara de conciertos formada por elementos móviles (paredes laterales) y elementos fijos (paredes de fondo)
Las paredes móviles principales (4) estarán montadas sobre rieles de traslación en los laterales de escenario, permitiendo posicionar las mismas en modo concierto o replegarlas hacia los laterales para ampliar la escena en otro tipo de montajes escénicos. Estas paredes disponen de una pieza de techo adicional que también se desplazará hacia los laterales de escena.
Las paredes laterales mas cercanas a la embocadura (4) solo tendrán movimiento de giro limitado. Este giro está destinado a permitir separar los paneles y que pueda utilizarse como espacio de ingreso de los artistas al escenario.
Las paredes de fondo (3) serán elementos fijos anclados a la pared de fondo del escenario.
Especificaciones y alcance
Estructuras de paredes
Fabricadas mediante marcos bastidores de aluminio que permitirán su fijación pared. Las paredes móviles se dispondrán con carros de traslación o giro que les corresponda.
Guías carril
Mediante perfiles metálicos (IPE, IPN) anclados al techo bajo los laterales de escena.
Madera de acabado
- Construcción modular.
- Contrachapado de 16 mm de espesor chapado a definir por la dirección facultativa.
- Bordes canteados en perfil de aluminio.
- Montaje: Fijación a los bastidores mediante tornillería.
Transporte e instalación
Ingeniería de fabricación y planos "As Built".
Medida la unidad completamente instalada.

**26.13.** ud "PLATAFORMA DE CONFIGURACIÓN DE PLATAFORMA PIANOS Y BARANDILLAS DE PROTECCIÓN. (18/11/2020)
1 ud × 85000 (87618 con costes indirectos) = 87618.00
General
Se requiere el diseño, construcción y montaje de un elevador instalado en el hueco previsto como plataforma elevadora de pianos, con una superficie de 7,40m2, con recorrido entre el nivel de escenario y la cota de distribuidor de almacenes. El sistema de elevación será de concepto irreversible, accionado por columnas autoerigibles Spiralift o equivalente, dotado de los equipos de motorización eléctrica necesarios y sistema de control. Incluirá también la estructura de acero necesaria tanto para garantizar el funcionamiento de las columnas, como para soportar la capacidad de sobrecarga de uso requerida y para la construcción y montaje de los faldones y pavimentos de acabado necesarios (rastreles de apoyo).
Será también responsabilidad del adjudicatario, la nivelación del pavimento donde se apoyan las columnas de elevación, las carras dedicadas a las butacas desmontables y las barandillas.
Especificaciones
- Plataforma de accionamiento motorizado.
- Dimensiones: Adaptado a las dimensiones y forma del foso
- Recorrido vertical: 3500 mm
- Capacidad de carga dinámica (total): 10800 kg
- Capacidad de carga estática: 500 kg/m2
- Sistema de elevación: 6 Columnas tipo Spiralift 9"
- Accionamiento eléctrico: 15 kW, 380-400 v, 50 hZ.
- Velocidad de operación: 3 m/min
- Seguridad: De acuerdo a UNE-CWA 15902-1
- Estructuras de acero laminado en frio S275JR para construir la plataforma elevable. Acabado en color negro mate.
- Flecha máxima admisible: L=1/750
- Acabado mediante faldones perimetrales y madera contrachapada de abedul de 15 mm (para fijación de la madera de acabado final -no incluida-)
- Espacio de recogida en foso: 1000 mm.
- Incluye sistema de control con 2 paradas preestablecidas:
* Nivel distribuidor almacenes
* Nivel escenario.
Alcance:
- Nivelación de losa en el apoyo de columnas.
- Estructuras de acero
- Columnas de elevación.
- Ejes, transmisiones, motoreductores y frenos.
- Sistema de control, con variador de frecuencia, sensores de carga, astrágalos de seguridad, encoders y cuadro de control con 3 paradas programables y accionamiento manual.
- Sistema de barandillas configurables para cubrir los huecos con riesgo de caída.
Transporte e instalación
Ingeniería de fabricación y planos "As Built".
Medida la unidad completamente instalada.

**26.15.** ud "TELÓN DE EMBOCADURA. (18/11/2020)
1 ud × 9764.4 (10065.14 con costes indirectos) = 10065.14
Telón de embocadura, apertura a la americana con las siguientes características:
Especificaciones telón de embocadura:
- Dimensiones: 26,00 x 8,15 m. Confección en 2 hojas
- Tejido: Terciopelo
- Gramaje: 520 gr/m2
- Fruncido: 80%
- Clasificación al fuego: C-1
Acabado:
Dobladillo simple laterales,
Refuerzo en cabecilla con ojales metálicos y lazadas cada 20 cm.
Dobladillo inferior con plomada de tensado.
Transporte e instalación
Medida la unidad completamente instalada.

**26.20.** ud "CARRIL DE CORTINA AMERICANA CURVO Y DE ACCIONAMIENTO MOTORIZADO. (18/11/2020)
1 ud × 16800 (17317.44 con costes indirectos) = 17317.44
Especificaciones:
Material: Aluminio
Peso guía: 900gr/m
Longitud: 26,00 m (2 piezas de 13 m. Se considera 1 m de solape central)
Radio min. curvatura: 500mm
Carga carro tracción: 35 kg
Carga carro 2 ruedas: 10 kg
Carga carro 4 ruedas: 20 kg
Composición:
- 26 m de carril en 2 tramos de 13,0 m para permitir el montaje sopado de las dos hojas de cortina.
- Soportes de montaje del carril a pared de embocadura
- Motor reductor trifásico. Dotado de poleas para traccionar el cordón de accionamiento del sistema.
- Carros de tracción.
- Carros de carga
- Cordón de accionamiento
- Cuadro eléctrico con mando local en escenario, con manguera eléctrica de alimentación del motor de formato aéreo y con longitud suficiente para permitir el movimiento vertical del carril.
- Mando de control remoto por cable en cabina. Pulsador Abrir-Cerrar y seta de parada de emergencia.
Transporte e instalación
Medida la unidad completamente instalada.

## R REHABILITACIÓN (02/01/2016)
Claves: rehabilitación

### R01 MEDIOS AUXILIARES (02/01/2016)
Claves: medio, auxiliar

#### R01A ALQUILER DE ANDAMIOS (02/01/2016)
Claves: andamio, alquiler

##### R01AT ANDAMIOS TUBULARES, CIMBRAS Y ESTABILIZADORES (02/01/2016)
Claves: estable, andamio, cimbra

###### R01ATA ANDAMIOS POR M2 DE FACHADA (02/01/2016)
Claves: andamio, fachada

**R01ATA005** m2 ALQUILER MENSUAL ANDAMIO METÁLICO TUBULAR C/RED (02/01/2016)
0 m2 × 1.8

| Código | Ud | Descripción | Rendimiento | Precio | Importe |
|---|---|---|---|---|---|
| M13AM010 | d | Alquiler m2 andamio acero galvanizado | 30 | 0.0500008943112 | 1.50 |
| M13AM160 | d | Alquiler m2 de red mosquitera andamios (maquinaria; 02/01/2016) | 30 | 0.01 | 0.30 |
|  |  | Total |  |  | 1.8 |

Claves: pared, seguridad, barandilla, doble, acero, galvanizar, rodapié, metal, mes, andamio, escalera, caliente, plataforma, montaje, acceso, malla, protección, norma, círculo, desmontable, perímetro, alquiler

**R01ATA010** m2 ALQUILER C/MONTAJE Y DESMONTAJE 1 MES ANDAMIO METÁLICO TUBULAR h<8 m (02/01/2016)
0 m2 × 7.66

| Código | Ud | Descripción | Rendimiento | Precio | Importe |
|---|---|---|---|---|---|
| M13AM010 | d | Alquiler m2 andamio acero galvanizado | 30 | 0.0500008943112 | 1.50 |
| M13AM020 | m2 | Montaje y desmontaje andamio h<8 m (maquinaria; 02/01/2016) | 1 | 4.86 | 4.86 |
| M13AM160 | d | Alquiler m2 de red mosquitera andamios | 30 | 0.01 | 0.30 |
| M13AM170 | m2 | Montaje y desmontaje red andamio (maquinaria; 02/01/2016) | 1 | 1 | 1.00 |
|  |  | Total |  |  | 7.66 |

Claves: galvanizar, perímetro, metal, alquiler, montaje, acero, pared, caliente, doble, barandilla, seguridad, mes, andamio, arriostramiento, rodapié, protección, desmontable, apoyo, previo, acceso, fachada, colocación, malla, medio, trabajo, plataforma, limpieza, escalera, norma, círculo, auxiliar

**R01ATA020** m2 ALQUILER C/MONTAJE Y DESMONTAJE 1 MES ANDAMIO METÁLICO TUBULAR 8 m<h<12 m (02/01/2016)
0 m2 × 8.02

| Código | Ud | Descripción | Rendimiento | Precio | Importe |
|---|---|---|---|---|---|
| M13AM010 | d | Alquiler m2 andamio acero galvanizado | 30 | 0.0500008943112 | 1.50 |
| M13AM030 | m2 | Montaje y desmontaje andamio 8 m<h<12 m (maquinaria; 02/01/2016) | 1 | 5.22 | 5.22 |
| M13AM160 | d | Alquiler m2 de red mosquitera andamios | 30 | 0.01 | 0.30 |
| M13AM170 | m2 | Montaje y desmontaje red andamio | 1 | 1 | 1.00 |
|  |  | Total |  |  | 8.02 |

Claves: rodapié, andamio, metal, mes, limpieza, montaje, acero, galvanizar, caliente, doble, perímetro, seguridad, pared, protección, alquiler, barandilla, colocación, acceso, desmontable, fachada, escalera, malla, medio, auxiliar, previo, trabajo, apoyo, norma, plataforma, círculo, arriostramiento

**R01ATA030** m2 ALQUILER C/MONTAJE Y DESMONTAJE 1 MES ANDAMIO METÁLICO TUBULAR 12 m<h<15 m (02/01/2016)
0 m2 × 8.3

| Código | Ud | Descripción | Rendimiento | Precio | Importe |
|---|---|---|---|---|---|
| M13AM010 | d | Alquiler m2 andamio acero galvanizado | 30 | 0.0500008943112 | 1.50 |
| M13AM040 | m2 | Montaje y desmontaje andamio 12 m<h<15 m (maquinaria; 02/01/2016) | 1 | 5.5 | 5.50 |
| M13AM160 | d | Alquiler m2 de red mosquitera andamios | 30 | 0.01 | 0.30 |
| M13AM170 | m2 | Montaje y desmontaje red andamio | 1 | 1 | 1.00 |
|  |  | Total |  |  | 8.3 |

Claves: galvanizar, escalera, plataforma, metal, mes, montaje, acero, caliente, doble, barandilla, seguridad, rodapié, alquiler, andamio, pared, fachada, arriostramiento, colocación, malla, protección, medio, auxiliar, trabajo, apoyo, círculo, acceso, desmontable, perímetro, norma, previo, limpieza

**R01ATA040** m2 ALQUILER C/MONTAJE Y DESMONTAJE 1 MES ANDAMIO METÁLICO TUBULAR 15 m<h<20 m (02/01/2016)
0 m2 × 8.65

| Código | Ud | Descripción | Rendimiento | Precio | Importe |
|---|---|---|---|---|---|
| M13AM010 | d | Alquiler m2 andamio acero galvanizado | 30 | 0.0500008943112 | 1.50 |
| M13AM050 | m2 | Montaje y desmontaje andamio 15 m<h<20 m (maquinaria; 02/01/2016) | 1 | 5.85 | 5.85 |
| M13AM160 | d | Alquiler m2 de red mosquitera andamios | 30 | 0.01 | 0.30 |
| M13AM170 | m2 | Montaje y desmontaje red andamio | 1 | 1 | 1.00 |
|  |  | Total |  |  | 8.65 |

Claves: rodapié, desmontable, andamio, mes, alquiler, acero, pared, galvanizar, caliente, doble, seguridad, perímetro, montaje, trabajo, barandilla, acceso, plataforma, limpieza, metal, arriostramiento, fachada, colocación, malla, protección, auxiliar, círculo, previo, apoyo, escalera, norma, medio

**R01ATA050** m2 ALQUILER C/MONTAJE Y DESMONTAJE 1 MES ANDAMIO METÁLICO TUBULAR 20 m<h<25 m (02/01/2016)
0 m2 × 8.96

| Código | Ud | Descripción | Rendimiento | Precio |
|---|---|---|---|---|
| M13AM010 | d | Alquiler m2 andamio acero galvanizado | 30 | 0.0500008943112 |
| M13AM060 | m2 | Montaje y desmontaje andamio 20 m<h<25 m | 1 | 5.8001037401027 |
| M13AM160 | d | Alquiler m2 de red mosquitera andamios | 30 | 0.01 |
| M13AM170 | m2 | Montaje y desmontaje red andamio | 1 | 1 |

Claves: seguridad, plataforma, andamio, mes, desmontable, acero, pared, galvanizar, caliente, perímetro, barandilla, rodapié, metal, montaje, doble, colocación, acceso, círculo, medio, fachada, malla, protección, auxiliar, alquiler, arriostramiento, norma, trabajo, escalera, apoyo, limpieza, previo

**R01ATA060** m2 ALQUILER C/MONTAJE Y DESMONTAJE 1 MES ANDAMIO METÁLICO TUBULAR h>25 m (02/01/2016)
0 m2 × 9.53

| Código | Ud | Descripción | Rendimiento | Precio | Importe |
|---|---|---|---|---|---|
| M13AM010 | d | Alquiler m2 andamio acero galvanizado | 30 | 0.0500008943112 | 1.50 |
| M13AM070 | m2 | Montaje y desmontaje andamio h>25 m (maquinaria; 02/01/2016) | 1 | 6.73 | 6.73 |
| M13AM160 | d | Alquiler m2 de red mosquitera andamios | 30 | 0.01 | 0.30 |
| M13AM170 | m2 | Montaje y desmontaje red andamio | 1 | 1 | 1.00 |
|  |  | Total |  |  | 9.53 |

Claves: pared, mes, plataforma, desmontable, metal, montaje, acero, escalera, galvanizar, caliente, doble, barandilla, seguridad, andamio, medio, rodapié, arriostramiento, norma, acceso, fachada, colocación, malla, protección, auxiliar, previo, limpieza, apoyo, alquiler, círculo, perímetro, trabajo

**R01ATA070** m2 ALQUILER C/MONTAJE Y DESMONTAJE 2 MESES ANDAMIO METÁLICO TUBULAR h<8 m (02/01/2016)
0 m2 × 9.46

| Código | Ud | Descripción | Rendimiento | Precio | Importe |
|---|---|---|---|---|---|
| M13AM010 | d | Alquiler m2 andamio acero galvanizado | 60 | 0.0500008943112 | 3.00 |
| M13AM020 | m2 | Montaje y desmontaje andamio h<8 m | 1 | 4.86 | 4.86 |
| M13AM160 | d | Alquiler m2 de red mosquitera andamios | 60 | 0.01 | 0.60 |
| M13AM170 | m2 | Montaje y desmontaje red andamio | 1 | 1 | 1.00 |
|  |  | Total |  |  | 9.46 |

Claves: seguridad, desmontable, mes, andamio, metal, montaje, acero, galvanizar, caliente, pared, barandilla, rodapié, alquiler, apoyo, doble, malla, protección, plataforma, perímetro, escalera, acceso, arriostramiento, fachada, círculo, medio, auxiliar, trabajo, previo, limpieza, norma, colocación

**R01ATA080** m2 ALQUILER C/MONTAJE Y DESMONTAJE 2 MESES ANDAMIO METÁLICO TUBULAR 8 m<h<12 m (02/01/2016)
0 m2 × 9.82

| Código | Ud | Descripción | Rendimiento | Precio | Importe |
|---|---|---|---|---|---|
| M13AM010 | d | Alquiler m2 andamio acero galvanizado | 60 | 0.0500008943112 | 3.00 |
| M13AM030 | m2 | Montaje y desmontaje andamio 8 m<h<12 m | 1 | 5.22 | 5.22 |
| M13AM160 | d | Alquiler m2 de red mosquitera andamios | 60 | 0.01 | 0.60 |
| M13AM170 | m2 | Montaje y desmontaje red andamio | 1 | 1 | 1.00 |
|  |  | Total |  |  | 9.82 |

Claves: barandilla, escalera, desmontable, plataforma, andamio, metal, montaje, acero, pared, galvanizar, doble, seguridad, rodapié, mes, caliente, norma, arriostramiento, alquiler, limpieza, fachada, colocación, malla, protección, auxiliar, trabajo, previo, apoyo, círculo, acceso, perímetro, medio

**R01ATA090** m2 ALQUILER C/MONTAJE Y DESMONTAJE 2 MESES ANDAMIO METÁLICO TUBULAR 12 m<h<15 m (02/01/2016)
0 m2 × 10.1

| Código | Ud | Descripción | Rendimiento | Precio | Importe |
|---|---|---|---|---|---|
| M13AM010 | d | Alquiler m2 andamio acero galvanizado | 60 | 0.0500008943112 | 3.00 |
| M13AM040 | m2 | Montaje y desmontaje andamio 12 m<h<15 m | 1 | 5.5 | 5.50 |
| M13AM160 | d | Alquiler m2 de red mosquitera andamios | 60 | 0.01 | 0.60 |
| M13AM170 | m2 | Montaje y desmontaje red andamio | 1 | 1 | 1.00 |
|  |  | Total |  |  | 10.1 |

Claves: rodapié, alquiler, mes, metal, desmontable, acero, pared, galvanizar, caliente, doble, perímetro, seguridad, andamio, plataforma, barandilla, malla, montaje, acceso, arriostramiento, colocación, limpieza, protección, medio, auxiliar, previo, apoyo, círculo, escalera, norma, trabajo, fachada

**R01ATA100** m2 ALQUILER C/MONTAJE Y DESMONTAJE 2 MESES ANDAMIO METÁLICO TUBULAR 15 m<h<20 m (02/01/2016)
0 m2 × 10.45

| Código | Ud | Descripción | Rendimiento | Precio | Importe |
|---|---|---|---|---|---|
| M13AM010 | d | Alquiler m2 andamio acero galvanizado | 60 | 0.0500008943112 | 3.00 |
| M13AM050 | m2 | Montaje y desmontaje andamio 15 m<h<20 m | 1 | 5.85 | 5.85 |
| M13AM160 | d | Alquiler m2 de red mosquitera andamios | 60 | 0.01 | 0.60 |
| M13AM170 | m2 | Montaje y desmontaje red andamio | 1 | 1 | 1.00 |
|  |  | Total |  |  | 10.45 |

Claves: pared, plataforma, mes, metal, desmontable, acero, galvanizar, caliente, doble, barandilla, seguridad, rodapié, andamio, norma, perímetro, colocación, montaje, círculo, acceso, fachada, medio, malla, protección, auxiliar, trabajo, previo, limpieza, apoyo, escalera, alquiler, arriostramiento

**R01ATA110** m2 ALQUILER C/MONTAJE Y DESMONTAJE 2 MESES ANDAMIO METÁLICO TUBULAR 20 m<h<25 m (02/01/2016)
0 m2 × 10.76

| Código | Ud | Descripción | Rendimiento | Precio |
|---|---|---|---|---|
| M13AM010 | d | Alquiler m2 andamio acero galvanizado | 60 | 0.0500008943112 |
| M13AM060 | m2 | Montaje y desmontaje andamio 20 m<h<25 m | 1 | 5.8001037401027 |
| M13AM160 | d | Alquiler m2 de red mosquitera andamios | 60 | 0.01 |
| M13AM170 | m2 | Montaje y desmontaje red andamio | 1 | 1 |

Claves: pared, escalera, plataforma, desmontable, andamio, montaje, acero, galvanizar, caliente, doble, barandilla, seguridad, mes, metal, rodapié, apoyo, alquiler, protección, acceso, arriostramiento, fachada, colocación, malla, auxiliar, trabajo, previo, limpieza, norma, perímetro, medio

**R01ATA120** m2 ALQUILER C/MONTAJE Y DESMONTAJE 2 MESES ANDAMIO METÁLICO TUBULAR h>25 m (02/01/2016)
0 m2 × 11.33

| Código | Ud | Descripción | Rendimiento | Precio | Importe |
|---|---|---|---|---|---|
| M13AM010 | d | Alquiler m2 andamio acero galvanizado | 60 | 0.0500008943112 | 3.00 |
| M13AM070 | m2 | Montaje y desmontaje andamio h>25 m | 1 | 6.73 | 6.73 |
| M13AM160 | d | Alquiler m2 de red mosquitera andamios | 60 | 0.01 | 0.60 |
| M13AM170 | m2 | Montaje y desmontaje red andamio | 1 | 1 | 1.00 |
|  |  | Total |  |  | 11.33 |

Claves: escalera, andamio, metal, montaje, acero, pared, galvanizar, doble, barandilla, caliente, rodapié, alquiler, mes, círculo, seguridad, medio, desmontable, acceso, plataforma, arriostramiento, fachada, colocación, malla, protección, trabajo, previo, limpieza, apoyo, norma, perímetro, auxiliar

**R01ATA130** m2 ALQUILER C/MONTAJE Y DESMONTAJE 3 MESES ANDAMIO METÁLICO TUBULAR h<8 m (02/01/2016)
0 m2 × 11.26

| Código | Ud | Descripción | Rendimiento | Precio | Importe |
|---|---|---|---|---|---|
| M13AM010 | d | Alquiler m2 andamio acero galvanizado | 90 | 0.0500008943112 | 4.50 |
| M13AM020 | m2 | Montaje y desmontaje andamio h<8 m | 1 | 4.86 | 4.86 |
| M13AM160 | d | Alquiler m2 de red mosquitera andamios | 90 | 0.01 | 0.90 |
| M13AM170 | m2 | Montaje y desmontaje red andamio | 1 | 1 | 1.00 |
|  |  | Total |  |  | 11.26 |

Claves: doble, alquiler, escalera, desmontable, plataforma, andamio, metal, montaje, acero, rodapié, caliente, barandilla, seguridad, mes, galvanizar, norma, arriostramiento, pared, limpieza, fachada, colocación, malla, protección, auxiliar, trabajo, previo, apoyo, círculo, acceso, perímetro, medio

**R01ATA140** m2 ALQUILER C/MONTAJE Y DESMONTAJE 3 MESES ANDAMIO METÁLICO TUBULAR 8 m<h<12 m (02/01/2016)
0 m2 × 11.62

| Código | Ud | Descripción | Rendimiento | Precio | Importe |
|---|---|---|---|---|---|
| M13AM010 | d | Alquiler m2 andamio acero galvanizado | 90 | 0.0500008943112 | 4.50 |
| M13AM030 | m2 | Montaje y desmontaje andamio 8 m<h<12 m | 1 | 5.22 | 5.22 |
| M13AM160 | d | Alquiler m2 de red mosquitera andamios | 90 | 0.01 | 0.90 |
| M13AM170 | m2 | Montaje y desmontaje red andamio | 1 | 1 | 1.00 |
|  |  | Total |  |  | 11.62 |

Claves: rodapié, desmontable, mes, metal, alquiler, acero, pared, galvanizar, caliente, doble, andamio, seguridad, perímetro, plataforma, barandilla, malla, montaje, acceso, arriostramiento, colocación, limpieza, protección, medio, auxiliar, círculo, previo, apoyo, escalera, norma, trabajo, fachada

**R01ATA150** m2 ALQUILER C/MONTAJE Y DESMONTAJE 3 MESES ANDAMIO METÁLICO TUBULAR 12 m<h<15 m (02/01/2016)
0 m2 × 11.9

| Código | Ud | Descripción | Rendimiento | Precio | Importe |
|---|---|---|---|---|---|
| M13AM010 | d | Alquiler m2 andamio acero galvanizado | 90 | 0.0500008943112 | 4.50 |
| M13AM040 | m2 | Montaje y desmontaje andamio 12 m<h<15 m | 1 | 5.5 | 5.50 |
| M13AM160 | d | Alquiler m2 de red mosquitera andamios | 90 | 0.01 | 0.90 |
| M13AM170 | m2 | Montaje y desmontaje red andamio | 1 | 1 | 1.00 |
|  |  | Total |  |  | 11.9 |

Claves: pared, plataforma, mes, metal, desmontable, acero, galvanizar, caliente, doble, barandilla, seguridad, rodapié, andamio, norma, perímetro, colocación, montaje, círculo, acceso, fachada, medio, malla, protección, auxiliar, trabajo, previo, limpieza, apoyo, escalera, alquiler, arriostramiento

**R01ATA160** m2 ALQUILER C/MONTAJE Y DESMONTAJE 3 MESES ANDAMIO METÁLICO TUBULAR 15 m<h<20 m (02/01/2016)
0 m2 × 12.25

| Código | Ud | Descripción | Rendimiento | Precio | Importe |
|---|---|---|---|---|---|
| M13AM010 | d | Alquiler m2 andamio acero galvanizado | 90 | 0.0500008943112 | 4.50 |
| M13AM050 | m2 | Montaje y desmontaje andamio 15 m<h<20 m | 1 | 5.85 | 5.85 |
| M13AM160 | d | Alquiler m2 de red mosquitera andamios | 90 | 0.01 | 0.90 |
| M13AM170 | m2 | Montaje y desmontaje red andamio | 1 | 1 | 1.00 |
|  |  | Total |  |  | 12.25 |

Claves: galvanizar, desmontable, andamio, círculo, montaje, acero, pared, caliente, doble, barandilla, seguridad, rodapié, mes, plataforma, apoyo, acceso, alquiler, arriostramiento, fachada, colocación, malla, medio, auxiliar, previo, limpieza, norma, perímetro, escalera, protección, trabajo, metal

**R01ATA170** m2 ALQUILER C/MONTAJE Y DESMONTAJE 3 MESES ANDAMIO METÁLICO TUBULAR 20 m<h<25 m (02/01/2016)
0 m2 × 12.56

| Código | Ud | Descripción | Rendimiento | Precio |
|---|---|---|---|---|
| M13AM010 | d | Alquiler m2 andamio acero galvanizado | 90 | 0.0500008943112 |
| M13AM060 | m2 | Montaje y desmontaje andamio 20 m<h<25 m | 1 | 5.8001037401027 |
| M13AM160 | d | Alquiler m2 de red mosquitera andamios | 90 | 0.01 |
| M13AM170 | m2 | Montaje y desmontaje red andamio | 1 | 1 |

Claves: galvanizar, andamio, metal, montaje, acero, pared, caliente, doble, barandilla, seguridad, perímetro, plataforma, mes, norma, rodapié, arriostramiento, medio, desmontable, acceso, alquiler, fachada, colocación, malla, protección, trabajo, previo, limpieza, apoyo, círculo, escalera, auxiliar

**R01ATA180** m2 ALQUILER C/MONTAJE Y DESMONTAJE 3 MESES ANDAMIO METÁLICO TUBULAR h>25 m (02/01/2016)
0 m2 × 13.13

| Código | Ud | Descripción | Rendimiento | Precio | Importe |
|---|---|---|---|---|---|
| M13AM010 | d | Alquiler m2 andamio acero galvanizado | 90 | 0.0500008943112 | 4.50 |
| M13AM070 | m2 | Montaje y desmontaje andamio h>25 m | 1 | 6.73 | 6.73 |
| M13AM160 | d | Alquiler m2 de red mosquitera andamios | 90 | 0.01 | 0.90 |
| M13AM170 | m2 | Montaje y desmontaje red andamio | 1 | 1 | 1.00 |
|  |  | Total |  |  | 13.13 |

Claves: seguridad, desmontable, plataforma, andamio, metal, montaje, acero, pared, caliente, alquiler, barandilla, rodapié, escalera, galvanizar, doble, protección, mes, arriostramiento, fachada, malla, norma, medio, auxiliar, trabajo, previo, apoyo, círculo, acceso, perímetro, limpieza, colocación

**R01ATA190** m2 ALQUILER C/MONTAJE Y DESMONTAJE 4 MESES ANDAMIO METÁLICO TUBULAR h<8 m (02/01/2016)
0 m2 × 13.06

| Código | Ud | Descripción | Rendimiento | Precio | Importe |
|---|---|---|---|---|---|
| M13AM010 | d | Alquiler m2 andamio acero galvanizado | 120 | 0.0500008943112 | 6.00 |
| M13AM020 | m2 | Montaje y desmontaje andamio h<8 m | 1 | 4.86 | 4.86 |
| M13AM160 | d | Alquiler m2 de red mosquitera andamios | 120 | 0.01 | 1.20 |
| M13AM170 | m2 | Montaje y desmontaje red andamio | 1 | 1 | 1.00 |
|  |  | Total |  |  | 13.06 |

Claves: galvanizar, alquiler, mes, metal, desmontable, acero, pared, caliente, doble, barandilla, seguridad, rodapié, plataforma, limpieza, perímetro, andamio, malla, montaje, arriostramiento, colocación, acceso, protección, medio, auxiliar, previo, apoyo, círculo, escalera, norma, trabajo, fachada

**R01ATA200** m2 ALQUILER C/MONTAJE Y DESMONTAJE 4 MESES ANDAMIO METÁLICO TUBULAR 8 m<h<12 m (02/01/2016)
0 m2 × 13.42

| Código | Ud | Descripción | Rendimiento | Precio | Importe |
|---|---|---|---|---|---|
| M13AM010 | d | Alquiler m2 andamio acero galvanizado | 120 | 0.0500008943112 | 6.00 |
| M13AM030 | m2 | Montaje y desmontaje andamio 8 m<h<12 m | 1 | 5.22 | 5.22 |
| M13AM160 | d | Alquiler m2 de red mosquitera andamios | 120 | 0.01 | 1.20 |
| M13AM170 | m2 | Montaje y desmontaje red andamio | 1 | 1 | 1.00 |
|  |  | Total |  |  | 13.42 |

Claves: pared, montaje, plataforma, mes, metal, desmontable, acero, galvanizar, barandilla, seguridad, rodapié, perímetro, medio, doble, caliente, andamio, malla, círculo, norma, arriostramiento, colocación, acceso, protección, auxiliar, trabajo, previo, limpieza, apoyo, escalera, alquiler, fachada

**R01ATA210** m2 ALQUILER C/MONTAJE Y DESMONTAJE 4 MESES ANDAMIO METÁLICO TUBULAR 12 m<h<15 m (02/01/2016)
0 m2 × 13.7

| Código | Ud | Descripción | Rendimiento | Precio | Importe |
|---|---|---|---|---|---|
| M13AM010 | d | Alquiler m2 andamio acero galvanizado | 120 | 0.0500008943112 | 6.00 |
| M13AM040 | m2 | Montaje y desmontaje andamio 12 m<h<15 m | 1 | 5.5 | 5.50 |
| M13AM160 | d | Alquiler m2 de red mosquitera andamios | 120 | 0.01 | 1.20 |
| M13AM170 | m2 | Montaje y desmontaje red andamio | 1 | 1 | 1.00 |
|  |  | Total |  |  | 13.7 |

Claves: acero, escalera, plataforma, desmontable, andamio, montaje, pared, caliente, barandilla, seguridad, rodapié, mes, metal, galvanizar, arriostramiento, medio, fachada, colocación, malla, doble, protección, norma, perímetro, trabajo, previo, limpieza, apoyo, alquiler, círculo, acceso, auxiliar

**R01ATA220** m2 ALQUILER C/MONTAJE Y DESMONTAJE 4 MESES ANDAMIO METÁLICO TUBULAR 15 m<h<20 m (02/01/2016)
0 m2 × 14.05

| Código | Ud | Descripción | Rendimiento | Precio | Importe |
|---|---|---|---|---|---|
| M13AM010 | d | Alquiler m2 andamio acero galvanizado | 120 | 0.0500008943112 | 6.00 |
| M13AM050 | m2 | Montaje y desmontaje andamio 15 m<h<20 m | 1 | 5.85 | 5.85 |
| M13AM160 | d | Alquiler m2 de red mosquitera andamios | 120 | 0.01 | 1.20 |
| M13AM170 | m2 | Montaje y desmontaje red andamio | 1 | 1 | 1.00 |
|  |  | Total |  |  | 14.05 |

Claves: acero, montaje, metal, galvanizar, mes, perímetro, andamio, caliente, doble, barandilla, rodapié, pared, desmontable, círculo, seguridad, malla, protección, escalera, plataforma, arriostramiento, colocación, acceso, medio, auxiliar, trabajo, previo, limpieza, apoyo, norma, alquiler, fachada

**R01ATA230** m2 ALQUILER C/MONTAJE Y DESMONTAJE 4 MESES ANDAMIO METÁLICO TUBULAR 20 m<h<25 m (02/01/2016)
0 m2 × 14.36

| Código | Ud | Descripción | Rendimiento | Precio |
|---|---|---|---|---|
| M13AM010 | d | Alquiler m2 andamio acero galvanizado | 120 | 0.0500008943112 |
| M13AM060 | m2 | Montaje y desmontaje andamio 20 m<h<25 m | 1 | 5.8001037401027 |
| M13AM160 | d | Alquiler m2 de red mosquitera andamios | 120 | 0.01 |
| M13AM170 | m2 | Montaje y desmontaje red andamio | 1 | 1 |

Claves: metal, alquiler, plataforma, mes, escalera, andamio, montaje, acero, doble, barandilla, seguridad, pared, desmontable, norma, rodapié, apoyo, previo, galvanizar, acceso, arriostramiento, fachada, colocación, malla, medio, auxiliar, trabajo, círculo, limpieza, perímetro, caliente, protección

**R01ATA240** m2 ALQUILER C/MONTAJE Y DESMONTAJE 4 MESES ANDAMIO METÁLICO TUBULAR h>25 m (02/01/2016)
0 m2 × 14.93

| Código | Ud | Descripción | Rendimiento | Precio | Importe |
|---|---|---|---|---|---|
| M13AM010 | d | Alquiler m2 andamio acero galvanizado | 120 | 0.0500008943112 | 6.00 |
| M13AM070 | m2 | Montaje y desmontaje andamio h>25 m | 1 | 6.73 | 6.73 |
| M13AM160 | d | Alquiler m2 de red mosquitera andamios | 120 | 0.01 | 1.20 |
| M13AM170 | m2 | Montaje y desmontaje red andamio | 1 | 1 | 1.00 |
|  |  | Total |  |  | 14.93 |

Claves: seguridad, desmontable, andamio, alquiler, montaje, acero, pared, galvanizar, caliente, mes, barandilla, rodapié, plataforma, metal, doble, círculo, escalera, previo, acceso, arriostramiento, fachada, colocación, malla, medio, norma, trabajo, limpieza, apoyo, perímetro, auxiliar, protección

**R01ATA250** m2 ALQUILER C/MONTAJE Y DESMONTAJE 6 MESES ANDAMIO METÁLICO TUBULAR h<8 m (02/01/2016)
0 m2 × 16.66

| Código | Ud | Descripción | Rendimiento | Precio | Importe |
|---|---|---|---|---|---|
| M13AM010 | d | Alquiler m2 andamio acero galvanizado | 180 | 0.0500008943112 | 9.00 |
| M13AM020 | m2 | Montaje y desmontaje andamio h<8 m | 1 | 4.86 | 4.86 |
| M13AM160 | d | Alquiler m2 de red mosquitera andamios | 180 | 0.01 | 1.80 |
| M13AM170 | m2 | Montaje y desmontaje red andamio | 1 | 1 | 1.00 |
|  |  | Total |  |  | 16.66 |

Claves: caliente, alquiler, mes, metal, montaje, acero, seguridad, desmontable, rodapié, pared, auxiliar, doble, galvanizar, plataforma, barandilla, acceso, previo, escalera, protección, arriostramiento, fachada, colocación, malla, medio, trabajo, andamio, limpieza, apoyo, círculo, norma, perímetro

**R01ATA260** m2 ALQUILER C/MONTAJE Y DESMONTAJE 6 MESES ANDAMIO METÁLICO TUBULAR 8 m<h<12 m (02/01/2016)
0 m2 × 17.02

| Código | Ud | Descripción | Rendimiento | Precio | Importe |
|---|---|---|---|---|---|
| M13AM010 | d | Alquiler m2 andamio acero galvanizado | 180 | 0.0500008943112 | 9.00 |
| M13AM030 | m2 | Montaje y desmontaje andamio 8 m<h<12 m | 1 | 5.22 | 5.22 |
| M13AM160 | d | Alquiler m2 de red mosquitera andamios | 180 | 0.01 | 1.80 |
| M13AM170 | m2 | Montaje y desmontaje red andamio | 1 | 1 | 1.00 |
|  |  | Total |  |  | 17.02 |

Claves: doble, desmontable, pared, mes, andamio, metal, plataforma, acero, círculo, seguridad, rodapié, perímetro, alquiler, barandilla, malla, galvanizar, caliente, medio, arriostramiento, fachada, montaje, colocación, escalera, protección, acceso, auxiliar, trabajo, previo, limpieza, apoyo, norma

**R01ATA270** m2 ALQUILER C/MONTAJE Y DESMONTAJE 6 MESES ANDAMIO METÁLICO TUBULAR 12 m<h<15 m (02/01/2016)
0 m2 × 17.3

| Código | Ud | Descripción | Rendimiento | Precio | Importe |
|---|---|---|---|---|---|
| M13AM010 | d | Alquiler m2 andamio acero galvanizado | 180 | 0.0500008943112 | 9.00 |
| M13AM040 | m2 | Montaje y desmontaje andamio 12 m<h<15 m | 1 | 5.5 | 5.50 |
| M13AM160 | d | Alquiler m2 de red mosquitera andamios | 180 | 0.01 | 1.80 |
| M13AM170 | m2 | Montaje y desmontaje red andamio | 1 | 1 | 1.00 |
|  |  | Total |  |  | 17.3 |

Claves: escalera, círculo, mes, andamio, alquiler, metal, montaje, acero, pared, rodapié, desmontable, barandilla, doble, caliente, seguridad, protección, galvanizar, limpieza, acceso, arriostramiento, fachada, auxiliar, malla, trabajo, medio, norma, previo, apoyo, plataforma, perímetro, colocación

**R01ATA280** m2 ALQUILER C/MONTAJE Y DESMONTAJE 6 MESES ANDAMIO METÁLICO TUBULAR 15 m<h<20 m (02/01/2016)
0 m2 × 17.65

| Código | Ud | Descripción | Rendimiento | Precio | Importe |
|---|---|---|---|---|---|
| M13AM010 | d | Alquiler m2 andamio acero galvanizado | 180 | 0.0500008943112 | 9.00 |
| M13AM050 | m2 | Montaje y desmontaje andamio 15 m<h<20 m | 1 | 5.85 | 5.85 |
| M13AM160 | d | Alquiler m2 de red mosquitera andamios | 180 | 0.01 | 1.80 |
| M13AM170 | m2 | Montaje y desmontaje red andamio | 1 | 1 | 1.00 |
|  |  | Total |  |  | 17.65 |

Claves: círculo, auxiliar, acero, rodapié, seguridad, barandilla, doble, caliente, galvanizar, pared, montaje, metal, andamio, mes, alquiler, desmontable, protección, escalera, acceso, arriostramiento, fachada, perímetro, malla, previo, medio, norma, trabajo, limpieza, apoyo, plataforma, colocación

**R01ATA290** m2 ALQUILER C/MONTAJE Y DESMONTAJE 6 MESES ANDAMIO METÁLICO TUBULAR 20 m<h<25 m (02/01/2016)
0 m2 × 17.96

| Código | Ud | Descripción | Rendimiento | Precio |
|---|---|---|---|---|
| M13AM010 | d | Alquiler m2 andamio acero galvanizado | 180 | 0.0500008943112 |
| M13AM060 | m2 | Montaje y desmontaje andamio 20 m<h<25 m | 1 | 5.8001037401027 |
| M13AM160 | d | Alquiler m2 de red mosquitera andamios | 180 | 0.01 |
| M13AM170 | m2 | Montaje y desmontaje red andamio | 1 | 1 |

Claves: arriostramiento, galvanizar, apoyo, andamio, perímetro, rodapié, seguridad, barandilla, acceso, caliente, pared, acero, alquiler, metal, mes, desmontable, auxiliar, doble, fachada, plataforma, malla, medio, colocación, trabajo, círculo, limpieza, norma, escalera, previo, montaje, protección

**R01ATA300** m2 ALQUILER C/MONTAJE Y DESMONTAJE 6 MESES ANDAMIO METÁLICO TUBULAR h>25 m (02/01/2016)
0 m2 × 18.53

| Código | Ud | Descripción | Rendimiento | Precio | Importe |
|---|---|---|---|---|---|
| M13AM010 | d | Alquiler m2 andamio acero galvanizado | 180 | 0.0500008943112 | 9.00 |
| M13AM070 | m2 | Montaje y desmontaje andamio h>25 m | 1 | 6.73 | 6.73 |
| M13AM160 | d | Alquiler m2 de red mosquitera andamios | 180 | 0.01 | 1.80 |
| M13AM170 | m2 | Montaje y desmontaje red andamio | 1 | 1 | 1.00 |
|  |  | Total |  |  | 18.53 |

Claves: plataforma, pared, andamio, alquiler, montaje, acero, galvanizar, caliente, doble, barandilla, seguridad, mes, escalera, rodapié, malla, desmontable, acceso, arriostramiento, metal, colocación, protección, medio, auxiliar, trabajo, previo, limpieza, apoyo, círculo, perímetro, norma, fachada

**R01ATA310** m2 ALQUILER C/MONTAJE Y DESMONTAJE 12 MESES ANDAMIO METÁLICO TUBULAR h<8 m (02/01/2016)
0 m2 × 27.76

| Código | Ud | Descripción | Rendimiento | Precio | Importe |
|---|---|---|---|---|---|
| M13AM010 | d | Alquiler m2 andamio acero galvanizado | 365 | 0.0500008943112 | 18.25 |
| M13AM020 | m2 | Montaje y desmontaje andamio h<8 m | 1 | 4.86 | 4.86 |
| M13AM160 | d | Alquiler m2 de red mosquitera andamios | 365 | 0.01 | 3.65 |
| M13AM170 | m2 | Montaje y desmontaje red andamio | 1 | 1 | 1.00 |
|  |  | Total |  |  | 27.76 |

Claves: mes, andamio, metal, montaje, acero, galvanizar, caliente, doble, barandilla, seguridad, rodapié, alquiler, pared, auxiliar, perímetro, trabajo, medio, acceso, arriostramiento, fachada, colocación, previo, protección, plataforma, limpieza, apoyo, norma, escalera, círculo, desmontable, malla

**R01ATA320** m2 ALQUILER C/MONTAJE Y DESMONTAJE 12 MESES ANDAMIO METÁLICO TUBULAR 8 m<h<12 m (02/01/2016)
0 m2 × 28.12

| Código | Ud | Descripción | Rendimiento | Precio | Importe |
|---|---|---|---|---|---|
| M13AM170 | m2 | Montaje y desmontaje red andamio | 1 | 1 | 1.00 |
| M13AM160 | d | Alquiler m2 de red mosquitera andamios | 365 | 0.01 | 3.65 |
| M13AM030 | m2 | Montaje y desmontaje andamio 8 m<h<12 m | 1 | 5.22 | 5.22 |
| M13AM010 | d | Alquiler m2 andamio acero galvanizado | 365 | 0.0500008943112 | 18.25 |
|  |  | Total |  |  | 28.12 |

Claves: alquiler, acero, desmontable, pared, rodapié, seguridad, barandilla, doble, apoyo, galvanizar, montaje, metal, andamio, mes, plataforma, escalera, protección, caliente, acceso, previo, fachada, malla, arriostramiento, medio, auxiliar, trabajo, círculo, limpieza, norma, perímetro, colocación

**R01ATA330** m2 ALQUILER C/MONTAJE Y DESMONTAJE 12 MESES ANDAMIO METÁLICO TUBULAR 12 m<h<15 m (02/01/2016)
0 m2 × 28.4

| Código | Ud | Descripción | Rendimiento | Precio | Importe |
|---|---|---|---|---|---|
| M13AM010 | d | Alquiler m2 andamio acero galvanizado | 365 | 0.0500008943112 | 18.25 |
| M13AM040 | m2 | Montaje y desmontaje andamio 12 m<h<15 m | 1 | 5.5 | 5.50 |
| M13AM160 | d | Alquiler m2 de red mosquitera andamios | 365 | 0.01 | 3.65 |
| M13AM170 | m2 | Montaje y desmontaje red andamio | 1 | 1 | 1.00 |
|  |  | Total |  |  | 28.4 |

Claves: escalera, pared, andamio, alquiler, montaje, acero, galvanizar, caliente, doble, barandilla, seguridad, mes, plataforma, rodapié, colocación, desmontable, círculo, acceso, metal, fachada, previo, malla, protección, medio, norma, trabajo, limpieza, apoyo, perímetro, auxiliar, arriostramiento

**R01ATA340** m2 ALQUILER C/MONTAJE Y DESMONTAJE 12 MESES ANDAMIO METÁLICO TUBULAR 15 m<h<20 m (02/01/2016)
0 m2 × 28.75

| Código | Ud | Descripción | Rendimiento | Precio | Importe |
|---|---|---|---|---|---|
| M13AM010 | d | Alquiler m2 andamio acero galvanizado | 365 | 0.0500008943112 | 18.25 |
| M13AM050 | m2 | Montaje y desmontaje andamio 15 m<h<20 m | 1 | 5.85 | 5.85 |
| M13AM160 | d | Alquiler m2 de red mosquitera andamios | 365 | 0.01 | 3.65 |
| M13AM170 | m2 | Montaje y desmontaje red andamio | 1 | 1 | 1.00 |
|  |  | Total |  |  | 28.75 |

Claves: desmontable, andamio, alquiler, montaje, acero, pared, galvanizar, caliente, doble, barandilla, seguridad, plataforma, mes, auxiliar, rodapié, trabajo, protección, acceso, arriostramiento, fachada, colocación, previo, medio, escalera, limpieza, apoyo, círculo, perímetro, norma, metal, malla

**R01ATA350** m2 ALQUILER C/MONTAJE Y DESMONTAJE 12 MESES ANDAMIO METÁLICO TUBULAR 20 m<h<25 m (02/01/2016)
0 m2 × 29.06

| Código | Ud | Descripción | Rendimiento | Precio |
|---|---|---|---|---|
| M13AM010 | d | Alquiler m2 andamio acero galvanizado | 365 | 0.0500008943112 |
| M13AM060 | m2 | Montaje y desmontaje andamio 20 m<h<25 m | 1 | 5.8001037401027 |
| M13AM160 | d | Alquiler m2 de red mosquitera andamios | 365 | 0.01 |
| M13AM170 | m2 | Montaje y desmontaje red andamio | 1 | 1 |

Claves: círculo, doble, apoyo, colocación, caliente, rodapié, seguridad, alquiler, perímetro, galvanizar, pared, acero, montaje, metal, andamio, desmontable, acceso, barandilla, escalera, mes, fachada, malla, protección, medio, previo, limpieza, norma, auxiliar, plataforma, arriostramiento, trabajo

**R01ATA360** m2 ALQUILER C/MONTAJE Y DESMONTAJE 12 MESES ANDAMIO METÁLICO TUBULAR h>25 m (02/01/2016)
0 m2 × 29.63

| Código | Ud | Descripción | Rendimiento | Precio | Importe |
|---|---|---|---|---|---|
| M13AM010 | d | Alquiler m2 andamio acero galvanizado | 365 | 0.0500008943112 | 18.25 |
| M13AM070 | m2 | Montaje y desmontaje andamio h>25 m | 1 | 6.73 | 6.73 |
| M13AM160 | d | Alquiler m2 de red mosquitera andamios | 365 | 0.01 | 3.65 |
| M13AM170 | m2 | Montaje y desmontaje red andamio | 1 | 1 | 1.00 |
|  |  | Total |  |  | 29.63 |

Claves: alquiler, mes, andamio, metal, montaje, perímetro, pared, caliente, doble, barandilla, acero, seguridad, rodapié, apoyo, desmontable, fachada, trabajo, escalera, arriostramiento, colocación, malla, protección, galvanizar, auxiliar, previo, plataforma, círculo, norma, acceso, limpieza, medio

**R01ATA370** u TRANSPORTE ANDAMIO 50 Km CAMIÓN TRÁILER 700 m2 (02/01/2016)
0 u × 900.25

| Código | Ud | Descripción | Rendimiento | Precio | Importe |
|---|---|---|---|---|---|
| M13AM290 | u | Transporte entrega y recogida camión tráiler 700 m2 (maquinaria; 02/01/2016) | 1 | 900.25 | 900.25 |
|  |  | Total |  |  | 900.25 |

Claves: transporte, andamio, camión, entrega, máximo

**R01ATA380** u TRANSPORTE ANDAMIO 50 Km CAMIÓN 2-3 EJES 400 m2 (02/01/2016)
0 u × 706.2

| Código | Ud | Descripción | Rendimiento | Precio | Importe |
|---|---|---|---|---|---|
| M13AM300 | u | Transporte entrega y recogida camión dos-tres ejes 400 m2 (maquinaria; 02/01/2016) | 1 | 706.2 | 706.20 |
|  |  | Total |  |  | 706.2 |

Claves: máximo, transporte, andamio, camión, eje, entrega

**R01ATA390** u TRANSPORTE ANDAMIO 50 Km FURGONETA 100 m2 (02/01/2016)
0 u × 502.37

| Código | Ud | Descripción | Rendimiento | Precio | Importe |
|---|---|---|---|---|---|
| M13AM310 | u | Transporte entrega y recogida furgoneta 100 m2 (maquinaria; 02/01/2016) | 1 | 502.37 | 502.37 |
|  |  | Total |  |  | 502.37 |

Claves: entrega, andamio, transporte, máximo

###### R01ATD ELEMENTOS SINGULARES (02/01/2016)

**R01ATD010** m ALQUILER C/MONTAJE Y DESMONTAJE MENSUAL VISERA PROTECCIÓN PEATONES (02/01/2016)
0 m × 28.14

| Código | Ud | Descripción | Rendimiento | Precio | Importe |
|---|---|---|---|---|---|
| M13AM080 | d | Alquiler metro de visera de protección peatones (maquinaria; 02/01/2016) | 30 | 0.18 | 5.40 |
| M13AM090 | m | Montaje y desmontaje visera (maquinaria; 02/01/2016) | 1 | 22.74 | 22.74 |
|  |  | Total |  |  | 28.14 |

Claves: alquiler, peatonal, compuesto, desmontable, mes, visera, montaje, ménsula, auxiliar, medio, plataforma, protección, horizontal, metal

**R01ATD020** m ALQUILER C/MONTAJE Y DESMONTAJE MENSUAL PLATAFORMA VOLADA CUBIERTA h<12m (02/01/2016)
0 m × 20.48

| Código | Ud | Descripción | Rendimiento | Precio | Importe |
|---|---|---|---|---|---|
| M13AM100 | d | Alquiler metro de plataforma volada en cubierta (maquinaria; 02/01/2016) | 30 | 0.12 | 3.60 |
| M13AM110 | m | Montaje y desmontaje plataforma h<12 m (maquinaria; 02/01/2016) | 1 | 16.88 | 16.88 |
|  |  | Total |  |  | 20.48 |

Claves: perímetro, alquiler, metal, montaje, cubierta, volar, plataforma, mes, ménsula, barandilla, auxiliar, soporte, doble, desmontable, seguridad, rodapié, compuesto, medio, inferior

**R01ATD030** m ALQUILER C/MONTAJE Y DESMONTAJE MENSUAL PLATAFORMA VOLADA CUBIERTA 12m<h<25m (02/01/2016)
0 m × 24.64

| Código | Ud | Descripción | Rendimiento | Precio | Importe |
|---|---|---|---|---|---|
| M13AM100 | d | Alquiler metro de plataforma volada en cubierta | 30 | 0.12 | 3.60 |
| M13AM120 | m | Montaje y desmontaje plataforma 12 m<h<25 m (maquinaria; 02/01/2016) | 1 | 21.04 | 21.04 |
|  |  | Total |  |  | 24.64 |

Claves: mes, alquiler, plataforma, volar, cubierta, montaje, ménsula, desmontable, metal, auxiliar, compuesto, medio, perímetro, rodapié, seguridad, barandilla, doble, soporte

**R01ATD040** m ALQUILER C/MONTAJE Y DESMONTAJE MENSUAL PLATAFORMA VOLADA CUBIERTA 25m<h<50m (02/01/2016)
0 m × 31.47

| Código | Ud | Descripción | Rendimiento | Precio | Importe |
|---|---|---|---|---|---|
| M13AM100 | d | Alquiler metro de plataforma volada en cubierta | 30 | 0.12 | 3.60 |
| M13AM130 | m | Montaje y desmontaje plataforma 25 m<h<50m (maquinaria; 02/01/2016) | 1 | 27.87 | 27.87 |
|  |  | Total |  |  | 31.47 |

Claves: mes, alquiler, desmontable, plataforma, volar, cubierta, montaje, compuesto, soporte, auxiliar, metal, medio, rodapié, seguridad, barandilla, doble, perímetro, ménsula

**R01ATD050** m ALQUILER C/MONTAJE Y DESMONTAJE MESUAL ANDAMIO PROTECCIÓN PEATONAL (02/01/2016)
0 m × 79.07

| Código | Ud | Descripción | Rendimiento | Precio | Importe |
|---|---|---|---|---|---|
| M13AM140 | d | Alquiler metro de andamio protección peatonal (maquinaria; 02/01/2016) | 30 | 0.5 | 15.00 |
| M13AM150 | m | Montaje y desmontaje andamio de protección peatonal (maquinaria; 02/01/2016) | 1 | 64.07 | 64.07 |
|  |  | Total |  |  | 79.07 |

Claves: peatonal, protección, andamio, desmontable, alquiler, montaje, plataforma, norma, acero, pasillo, círculo, pared, caliente, galvanizar, mes

**R01ATD060** m ALQUILER C/MONTAJE Y DESMONTAJE MESUAL ESCALERA ANDAMIADA (02/01/2016)
0 m × 145.27

| Código | Ud | Descripción | Rendimiento | Precio | Importe |
|---|---|---|---|---|---|
| M13AM250 | d | Alquiler metro de escalera andamiada. (maquinaria; 02/01/2016) | 30 | 1.59 | 47.70 |
| M13AM260 | m | Montaje y desmontaje escalera andamio (maquinaria; 02/01/2016) | 1 | 97.57 | 97.57 |
|  |  | Total |  |  | 145.27 |

Claves: montaje, arriostramiento, elevación, círculo, alquiler, escalera, andamio, mes, norma, desmontable, auxiliar, plataforma, peldaño, barandilla, medio, compuesto

###### R01ATM CIMBRAS DE APEO (02/01/2016)
Claves: apeo, cimbra

**R01ATM010** m3 ALQUILER C/MONTAJE Y DESMONTAJE 1 MES CIMBRA ANDAMIADA TUBULAR h<10 m (02/01/2016)
0 m3 × 6.61

| Código | Ud | Descripción | Rendimiento | Precio | Importe |
|---|---|---|---|---|---|
| M13AM270 | d | Alquiler m3 de cimbra tubular h<10 m (maquinaria; 02/01/2016) | 30 | 0.05 | 1.50 |
| M13AM280 | m3 | Montaje y desmontaje cimbra tubular (maquinaria; 02/01/2016) | 1 | 5.11 | 5.11 |
|  |  | Total |  |  | 6.61 |

Claves: montaje, inferior, mes, alquiler, desmontable, andamio, estructura, auxiliar, apeo, medio, metal, cimbra

**R01ATM020** m3 ALQUILER C/MONTAJE Y DESMONTAJE 2 MESES CIMBRA ANDAMIADA TUBULAR h<10 m (02/01/2016)
0 m3 × 8.11

| Código | Ud | Descripción | Rendimiento | Precio | Importe |
|---|---|---|---|---|---|
| M13AM270 | d | Alquiler m3 de cimbra tubular h<10 m | 60 | 0.05 | 3.00 |
| M13AM280 | m3 | Montaje y desmontaje cimbra tubular | 1 | 5.11 | 5.11 |
|  |  | Total |  |  | 8.11 |

Claves: montaje, mes, cimbra, alquiler, andamio, inferior, medio, auxiliar, metal, desmontable, estructura, apeo

**R01ATM030** m3 ALQUILER C/MONTAJE Y DESMONTAJE 3 MESES CIMBRA ANDAMIADA TUBULAR h<10 m (02/01/2016)
0 m3 × 9.61

| Código | Ud | Descripción | Rendimiento | Precio | Importe |
|---|---|---|---|---|---|
| M13AM270 | d | Alquiler m3 de cimbra tubular h<10 m | 90 | 0.05 | 4.50 |
| M13AM280 | m3 | Montaje y desmontaje cimbra tubular | 1 | 5.11 | 5.11 |
|  |  | Total |  |  | 9.61 |

Claves: medio, alquiler, desmontable, auxiliar, cimbra, montaje, estructura, metal, inferior, andamio, mes, apeo

###### R01ATS ESTABILIZADORES DE FACHADA (02/01/2016)
Claves: estable, fachada

**R01ATS010** m2 ALQUILER C/MONTAJE Y DESMONTAJE 1 MES ESTABILIZADOR FACHADA SISTEMA TUBULAR h<6 m (02/01/2016)
0 m2 × 22.9

| Código | Ud | Descripción | Rendimiento | Precio | Importe |
|---|---|---|---|---|---|
| M13AM200 | d | Alquiler m2 de estabilizador fachada tubular h<6 m (maquinaria; 02/01/2016) | 30 | 0.07 | 2.10 |
| M13AM205 | m2 | Montaje y desmontaje de estabilizador fachada tubular <6 m (maquinaria; 02/01/2016) | 1 | 20.8 | 20.80 |
|  |  | Total |  |  | 22.9 |

Claves: triángulo, refuerzo, alquiler, desmontable, fachada, montaje, andamio, torre, estable, exterior, base, galvanizar, acero, interior, viga, terminación, tubo, correa, tornillo, mes, pasador, sujeción, unión, diámetro, riostra, estructura, medio, auxiliar, elevación, contrapeso, hormigón, celosía, unidireccional, horizontal

**R01ATS012** m2 ALQUILER C/MONTAJE Y DESMONTAJE 2 MESES ESTABILIZADOR FACHADA SISTEMA TUBULAR h<6 m (02/01/2016)
0 m2 × 25

| Código | Ud | Descripción | Rendimiento | Precio | Importe |
|---|---|---|---|---|---|
| M13AM200 | d | Alquiler m2 de estabilizador fachada tubular h<6 m | 60 | 0.07 | 4.20 |
| M13AM205 | m2 | Montaje y desmontaje de estabilizador fachada tubular <6 m | 1 | 20.8 | 20.80 |
|  |  | Total |  |  | 25 |

Claves: base, andamio, montaje, alquiler, estable, tubo, mes, desmontable, torre, exterior, galvanizar, terminación, acero, horizontal, interior, refuerzo, estructura, correa, fachada, unión, sujeción, tornillo, unidireccional, diámetro, riostra, hormigón, contrapeso, pasador, triángulo, viga, elevación, auxiliar, medio, celosía

**R01ATS014** m2 ALQUILER C/MONTAJE Y DESMONTAJE 3 MESES ESTABILIZADOR FACHADA SISTEMA TUBULAR h<6 m (02/01/2016)
0 m2 × 27.1

| Código | Ud | Descripción | Rendimiento | Precio | Importe |
|---|---|---|---|---|---|
| M13AM200 | d | Alquiler m2 de estabilizador fachada tubular h<6 m | 90 | 0.07 | 6.30 |
| M13AM205 | m2 | Montaje y desmontaje de estabilizador fachada tubular <6 m | 1 | 20.8 | 20.80 |
|  |  | Total |  |  | 27.1 |

Claves: exterior, interior, mes, estable, fachada, montaje, andamio, tubo, triángulo, estructura, acero, terminación, galvanizar, base, sujeción, desmontable, torre, unidireccional, alquiler, contrapeso, horizontal, unión, pasador, correa, diámetro, elevación, refuerzo, tornillo, hormigón, riostra, auxiliar, medio, celosía, viga

**R01ATS016** m2 ALQUILER C/MONTAJE Y DESMONTAJE 6 MESES ESTABILIZADOR FACHADA SISTEMA TUBULAR h<6 m (02/01/2016)
0 m2 × 33.4

| Código | Ud | Descripción | Rendimiento | Precio | Importe |
|---|---|---|---|---|---|
| M13AM200 | d | Alquiler m2 de estabilizador fachada tubular h<6 m | 180 | 0.07 | 12.60 |
| M13AM205 | m2 | Montaje y desmontaje de estabilizador fachada tubular <6 m | 1 | 20.8 | 20.80 |
|  |  | Total |  |  | 33.4 |

Claves: exterior, refuerzo, mes, estable, fachada, montaje, andamio, alquiler, tubo, estructura, acero, terminación, galvanizar, base, torre, sujeción, interior, unidireccional, correa, pasador, riostra, unión, contrapeso, tornillo, viga, auxiliar, medio, elevación, hormigón, triángulo, diámetro, horizontal, desmontable, celosía

**R01ATS018** m2 ALQUILER C/MONTAJE Y DESMONTAJE 12 MESES ESTABILIZADOR FACHADA SISTEMA TUBULAR h<6 m (02/01/2016)
0 m2 × 46.35

| Código | Ud | Descripción | Rendimiento | Precio | Importe |
|---|---|---|---|---|---|
| M13AM200 | d | Alquiler m2 de estabilizador fachada tubular h<6 m | 365 | 0.07 | 25.55 |
| M13AM205 | m2 | Montaje y desmontaje de estabilizador fachada tubular <6 m | 1 | 20.8 | 20.80 |
|  |  | Total |  |  | 46.35 |

Claves: interior, exterior, desmontable, montaje, alquiler, mes, estructura, estable, acero, terminación, galvanizar, torre, fachada, refuerzo, diámetro, base, correa, andamio, horizontal, auxiliar, unidireccional, pasador, riostra, unión, contrapeso, tornillo, tubo, celosía, medio, sujeción, elevación, hormigón, triángulo, viga

**R01ATS020** m2 ALQUILER C/MONTAJE Y DESMONTAJE 1 MES ESTABILIZADOR FACHADA SISTEMA TUBULAR h>6 m (02/01/2016)
0 m2 × 35.44

| Código | Ud | Descripción | Rendimiento | Precio | Importe |
|---|---|---|---|---|---|
| M13AM210 | d | Alquiler m2 de estabilizador fachada tubular h>6m (maquinaria; 02/01/2016) | 30 | 0.17 | 5.10 |
| M13AM215 | m2 | Montaje y desmontaje estabilizador fachada tubular h>6 m (maquinaria; 02/01/2016) | 1 | 30.34 | 30.34 |
|  |  | Total |  |  | 35.44 |

Claves: mes, fachada, estable, tubo, montaje, refuerzo, acero, alquiler, andamio, torre, base, estructura, terminación, galvanizar, desmontable, interior, horizontal, correa, exterior, hormigón, unidireccional, pasador, tornillo, diámetro, riostra, contrapeso, unión, sujeción, elevación, auxiliar, medio, celosía, viga, triángulo

**R01ATS022** m2 ALQUILER C/MONTAJE Y DESMONTAJE 2 MESES ESTABILIZADOR FACHADA SISTEMA TUBULAR h>6 m (02/01/2016)
0 m2 × 40.54

| Código | Ud | Descripción | Rendimiento | Precio | Importe |
|---|---|---|---|---|---|
| M13AM210 | d | Alquiler m2 de estabilizador fachada tubular h>6m | 60 | 0.17 | 10.20 |
| M13AM215 | m2 | Montaje y desmontaje estabilizador fachada tubular h>6 m | 1 | 30.34 | 30.34 |
|  |  | Total |  |  | 40.54 |

Claves: estable, base, interior, fachada, montaje, andamio, exterior, tubo, triángulo, estructura, acero, alquiler, galvanizar, torre, viga, desmontable, terminación, diámetro, mes, unidireccional, pasador, riostra, correa, contrapeso, unión, refuerzo, medio, horizontal, elevación, hormigón, sujeción, celosía, tornillo, auxiliar

**R01ATS024** m2 ALQUILER C/MONTAJE Y DESMONTAJE 3 MESES ESTABILIZADOR FACHADA SISTEMA TUBULAR h>6 m (02/01/2016)
0 m2 × 45.64

| Código | Ud | Descripción | Rendimiento | Precio | Importe |
|---|---|---|---|---|---|
| M13AM210 | d | Alquiler m2 de estabilizador fachada tubular h>6m | 90 | 0.17 | 15.30 |
| M13AM215 | m2 | Montaje y desmontaje estabilizador fachada tubular h>6 m | 1 | 30.34 | 30.34 |
|  |  | Total |  |  | 45.64 |

Claves: montaje, fachada, estable, desmontable, mes, andamio, refuerzo, exterior, torre, estructura, acero, terminación, galvanizar, tubo, auxiliar, interior, base, riostra, alquiler, triángulo, horizontal, correa, pasador, unión, contrapeso, hormigón, diámetro, unidireccional, sujeción, tornillo, elevación, medio, celosía, viga

**R01ATS026** m2 ALQUILER C/MONTAJE Y DESMONTAJE 6 MESES ESTABILIZADOR FACHADA SISTEMA TUBULAR h>6 m (02/01/2016)
0 m2 × 60.94

| Código | Ud | Descripción | Rendimiento | Precio | Importe |
|---|---|---|---|---|---|
| M13AM210 | d | Alquiler m2 de estabilizador fachada tubular h>6m | 180 | 0.17 | 30.60 |
| M13AM215 | m2 | Montaje y desmontaje estabilizador fachada tubular h>6 m | 1 | 30.34 | 30.34 |
|  |  | Total |  |  | 60.94 |

Claves: andamio, desmontable, viga, fachada, triángulo, alquiler, medio, mes, exterior, estructura, acero, terminación, galvanizar, base, torre, estable, interior, correa, contrapeso, unidireccional, pasador, sujeción, unión, auxiliar, diámetro, montaje, riostra, hormigón, elevación, horizontal, refuerzo, celosía, tubo, tornillo

**R01ATS028** m2 ALQUILER C/MONTAJE Y DESMONTAJE 12 MESES ESTABILIZADOR FACHADA SISTEMA TUBULAR h>6 m (02/01/2016)
0 m2 × 92.39

| Código | Ud | Descripción | Rendimiento | Precio | Importe |
|---|---|---|---|---|---|
| M13AM210 | d | Alquiler m2 de estabilizador fachada tubular h>6m | 365 | 0.17 | 62.05 |
| M13AM215 | m2 | Montaje y desmontaje estabilizador fachada tubular h>6 m | 1 | 30.34 | 30.34 |
|  |  | Total |  |  | 92.39 |

Claves: andamio, montaje, fachada, estable, exterior, tubo, torre, desmontable, acero, galvanizar, base, interior, alquiler, viga, estructura, triángulo, pasador, terminación, mes, riostra, unidireccional, unión, tornillo, celosía, diámetro, auxiliar, hormigón, elevación, contrapeso, refuerzo, horizontal, sujeción, medio, correa

**R01ATS030** m2 ALQUILER C/MONTAJE Y DESMONTAJE 1 MES ESTABILIZADOR FACHADA SISTEMA VIGAS h<6 m (02/01/2016)
0 m2 × 31.81

| Código | Ud | Descripción | Rendimiento | Precio | Importe |
|---|---|---|---|---|---|
| M13AM230 | d | Alquiler m2 de estabilizador fachada vigas h<6 m (maquinaria; 02/01/2016) | 30 | 0.15 | 4.50 |
| M13AM235 | m2 | Montaje y desmontaje estabilizador fachada vigas h<6 m (maquinaria; 02/01/2016) | 1 | 27.31 | 27.31 |
|  |  | Total |  |  | 31.81 |

Claves: resistencia, acero, estable, alquiler, viga, mes, montaje, perfil, interior, sujeción, desmontable, exterior, conexión, andamio, fachada, caja, diagonal, accesorio, medio, auxiliar, contrapeso, ligero, elevación, hormigón

**R01ATS032** m2 ALQUILER C/MONTAJE Y DESMONTAJE 2 MESES ESTABILIZADOR FACHADA SISTEMA VIGAS h<6 m (02/01/2016)
0 m2 × 36.31

| Código | Ud | Descripción | Rendimiento | Precio | Importe |
|---|---|---|---|---|---|
| M13AM230 | d | Alquiler m2 de estabilizador fachada vigas h<6 m | 60 | 0.15 | 9.00 |
| M13AM235 | m2 | Montaje y desmontaje estabilizador fachada vigas h<6 m | 1 | 27.31 | 27.31 |
|  |  | Total |  |  | 36.31 |

Claves: desmontable, andamio, mes, estable, fachada, montaje, auxiliar, exterior, conexión, interior, viga, perfil, sujeción, medio, ligero, caja, diagonal, accesorio, contrapeso, acero, hormigón, alquiler, elevación, resistencia

**R01ATS034** m2 ALQUILER C/MONTAJE Y DESMONTAJE 3 MESES ESTABILIZADOR FACHADA SISTEMA VIGAS h<6 m (02/01/2016)
0 m2 × 40.81

| Código | Ud | Descripción | Rendimiento | Precio | Importe |
|---|---|---|---|---|---|
| M13AM230 | d | Alquiler m2 de estabilizador fachada vigas h<6 m | 90 | 0.15 | 13.50 |
| M13AM235 | m2 | Montaje y desmontaje estabilizador fachada vigas h<6 m | 1 | 27.31 | 27.31 |
|  |  | Total |  |  | 40.81 |

Claves: perfil, alquiler, estable, desmontable, viga, montaje, andamio, interior, fachada, elevación, exterior, ligero, resistencia, sujeción, mes, caja, conexión, diagonal, medio, auxiliar, contrapeso, acero, hormigón, accesorio

**R01ATS036** m2 ALQUILER C/MONTAJE Y DESMONTAJE 6 MESES ESTABILIZADOR FACHADA SISTEMA VIGAS h<6 m (02/01/2016)
0 m2 × 54.31

| Código | Ud | Descripción | Rendimiento | Precio | Importe |
|---|---|---|---|---|---|
| M13AM230 | d | Alquiler m2 de estabilizador fachada vigas h<6 m | 180 | 0.15 | 27.00 |
| M13AM235 | m2 | Montaje y desmontaje estabilizador fachada vigas h<6 m | 1 | 27.31 | 27.31 |
|  |  | Total |  |  | 54.31 |

Claves: interior, ligero, acero, mes, fachada, viga, montaje, perfil, exterior, desmontable, estable, andamio, conexión, alquiler, hormigón, caja, diagonal, medio, auxiliar, elevación, contrapeso, sujeción, resistencia, accesorio

**R01ATS038** m2 ALQUILER C/MONTAJE Y DESMONTAJE 12 MESES ESTABILIZADOR FACHADA SISTEMA VIGAS h<6 m (02/01/2016)
0 m2 × 82.06

| Código | Ud | Descripción | Rendimiento | Precio | Importe |
|---|---|---|---|---|---|
| M13AM230 | d | Alquiler m2 de estabilizador fachada vigas h<6 m | 365 | 0.15 | 54.75 |
| M13AM235 | m2 | Montaje y desmontaje estabilizador fachada vigas h<6 m | 1 | 27.31 | 27.31 |
|  |  | Total |  |  | 82.06 |

Claves: perfil, andamio, mes, estable, fachada, viga, exterior, interior, alquiler, resistencia, acero, montaje, caja, medio, conexión, diagonal, accesorio, auxiliar, contrapeso, hormigón, desmontable, sujeción, elevación, ligero

**R01ATS040** m2 ALQUILER C/MONTAJE Y DESMONTAJE 1 MES ESTABILIZADOR FACHADA SISTEMA VIGAS h>6 m (02/01/2016)
0 m2 × 46.44

| Código | Ud | Descripción | Rendimiento | Precio | Importe |
|---|---|---|---|---|---|
| M13AM240 | d | Alquiler m2 de estabilizador fachada vigas vigas h>6 m (maquinaria; 02/01/2016) | 30 | 0.36 | 10.80 |
| M13AM245 | m2 | Montaje y desmontaje estabilizador fachada vigas h>6 m (maquinaria; 02/01/2016) | 1 | 35.64 | 35.64 |
|  |  | Total |  |  | 46.44 |

Claves: interior, alquiler, estable, fachada, viga, montaje, andamio, perfil, desmontable, auxiliar, exterior, ligero, resistencia, contrapeso, mes, caja, conexión, diagonal, medio, sujeción, elevación, acero, hormigón, accesorio

**R01ATS042** m2 ALQUILER C/MONTAJE Y DESMONTAJE 2 MESES ESTABILIZADOR FACHADA SISTEMA VIGAS h>6 m (02/01/2016)
0 m2 × 57.24

| Código | Ud | Descripción | Rendimiento | Precio | Importe |
|---|---|---|---|---|---|
| M13AM240 | d | Alquiler m2 de estabilizador fachada vigas vigas h>6 m | 60 | 0.36 | 21.60 |
| M13AM245 | m2 | Montaje y desmontaje estabilizador fachada vigas h>6 m | 1 | 35.64 | 35.64 |
|  |  | Total |  |  | 57.24 |

Claves: interior, acero, alquiler, estable, desmontable, viga, montaje, mes, exterior, resistencia, fachada, andamio, accesorio, caja, auxiliar, diagonal, contrapeso, medio, hormigón, elevación, ligero, perfil, sujeción, conexión

**R01ATS044** m2 ALQUILER C/MONTAJE Y DESMONTAJE 3 MESES ESTABILIZADOR FACHADA SISTEMA VIGAS h>6 m (02/01/2016)
0 m2 × 68.04
Claves: andamio, mes, estable, fachada, montaje, exterior, interior, perfil, viga, acero

| Código | Ud | Descripción | Precio |
|---|---|---|---|
| ESCH0CAVBLOG | m2 | Ventana alu RPT oscilobat LOGICA-SIS AWS S 65 RESALTE (material; 18/11/2020) | 261.75 |

**P01AG060** t Gravilla 20/40 mm. (material)
Precio: 4.5700817400465
Claves: gravilla

**PBAA.1a** m³ Agua (material; 27/06/2019)
Precio: 1.05
Claves: material, agua

## Mediciones

**nUCMR1** m2 LEVANTADO ACERA (material; 18/11/2020)
27 m2 × 11.44
Levantado con compresor de acera de hormigón y solera de hormigón hasta 15 cm., con retirada, carga sobre camión y transporte a vertedero.

| Código | Ud | Descripción | Rendimiento | Precio | Importe |
|---|---|---|---|---|---|
| O01OA060 | h | Peón especializado | 0.303 | 15.5 | 4.70 |
| O01OA070 | h | Peón ordinario | 0.303 | 14.5 | 4.39 |
| MMMI.3ea | h | Compr diésel 10m3 (maquinaria) | 0.196 | 6.3501135775263 | 1.24 |
| MMMD.5cc | h | Martll perforador 115mm (maquinaria) | 0.178 | 5.9501064230364 | 1.06 |
| MMMR.1bb | h | Pala crgra de neum 102cv 1,5m3 (maquinaria) | 0.001 | 46.260827416751 | 0.05 |
|  |  | Total |  |  | 11.44 |

Relación comercial: ADMON: Conselleria, 10.87, Alicante, 12.05, Andalucía, 11.82, Aragón, 12.16, Asturias, 12.77, Asturias, Principado de, 11.44, Baleares, 11.53, Balears, Illes, Canarias, 11.32, Cantabria, 11.64, Castellón, 11.29, Castilla - La Manc, 11.23, Castilla - La Mancha, Castilla y León, 11.65, Cataluña, 12.45, Comunitat Valencia, 11.69, Comunitat Valenciana, Extremadura, 11.22, Galicia, 11.6, Madrid (Comunidad, 12.71, Madrid (Comunidad de), Murcia (Región de), Murcia (Región), 11.58, Navarra (Comunidad, 12.46, Navarra (Comunidad Foral, País Vasco, 13.05, Rioja, La, 12.07, Valencia, 11.49

| Medición | Uds. | Largo | Parcial |
|---|---|---|---|
| Vado | 1 | 27 | 27.00 |
| Total |  |  | 27 |

**EEMH.1bbbbeebb** m2 MURO HA-30/B/12/IIA E/25 CM AUTOCOMPACT. V.GRÚA ACAB. TABLILLA
12.95 m2 × 114.94

| Medición | Uds. | Largo | Alto | Parcial |
|---|---|---|---|---|
| Muro hormigon | 1 | 4.87 | 2.66 | 12.95 |
| Total |  |  |  | 12.95 |

**E07LP024n** m2 FÁBRICA LADRILLO PERFORADO 10 CM 1/2P INTERIOR MORTERO M-5
33.93 m2 × 16.14

| Medición | Uds. | Largo | Parcial |
|---|---|---|---|
| contornos | 2 | 5.8 | 11.60 |
|  | 1 | 5.8 | 5.80 |
|  | 1 | 13.7 | 13.70 |
|  | 1 | 2.83 | 2.83 |
| Subtotal |  |  | 33.93 |
| Total |  |  | 33.93 |

**E08PNE250** m2 ENFOSCADO MAESTREADO HIDRÓFUGO M-10 VERTICAL
67.86 m2 × 13.42

| Medición | Uds. | Largo | Ancho | Parcial |
|---|---|---|---|---|
| contornos a 2 caras | 2 | 5.8 | 2 | 23.20 |
|  | 1 | 5.8 | 2 | 11.60 |
|  | 1 | 13.7 | 2 | 27.40 |
|  | 1 | 2.83 | 2 | 5.66 |
| Subtotal |  |  |  | 67.86 |
| Total |  |  |  | 67.86 |

**E07NZ020** m2 REVESTIM FACHADA ZINC 0.70MM J.ALZADA+TABLERO OSB
33.93 m2 × 113.36

| Medición | Uds. | Largo | Parcial |
|---|---|---|---|
| contornos | 2 | 5.8 | 11.60 |
|  | 1 | 5.8 | 5.80 |
|  | 1 | 13.7 | 13.70 |
|  | 1 | 2.83 | 2.83 |
| Subtotal |  |  | 33.93 |
| Total |  |  | 33.93 |

**EHL030e** m² LOSA MACIZA DE HORMIGÓN ARMADO, HORIZONTAL, CANTO 20 CM, REALIZADA CON HORMIGÓN HA-30/B/12/IIA
7.06 m² × 66.76

| Medición | Uds. | Largo | Ancho | Parcial |
|---|---|---|---|---|
|  | 1 | 4.87 | 1.45 | 7.06 |
| Total |  |  |  | 7.06 |

**E09GZ050n** m2 CUBIERTA ZINC NATURAL JUNTA ALZADA E=0,70 MM I/REMATES
7.06 m2 × 70.05

| Medición | Uds. | Largo | Ancho | Parcial |
|---|---|---|---|---|
|  | 1 | 4.87 | 1.45 | 7.06 |
| Total |  |  |  | 7.06 |

**E09OTM010** m2 ENTABLADO MADERA AGLOMERADA HIDRÓFUGA 19 MM+ EXTRUCT. A. GALVAN
7.06 m2 × 44.81

| Medición | Uds. | Largo | Ancho | Parcial |
|---|---|---|---|---|
|  | 1 | 4.87 | 1.45 | 7.06 |
| Total |  |  |  | 7.06 |

**CERR.n009** m2 REJILLA VENTILACIÓN LAMAS FIJA A.GALV. I/MALLA GALLINERO
16 m2 × 46.66

| Medición | Uds. | Largo | Parcial |
|---|---|---|---|
|  | 2 | 8 | 16.00 |
| Total |  |  | 16 |

## Precios auxiliares

**R03TD040** m3 CARGA DE ESCOMBROS A MÁQINA S/CONTENEDOR-CAMION (material; 18/11/2020)
Precio: 1.21
Carga de escombros mediante maquinaria (pala cargadora) sobre camión, caja de maquinaria, contenedor o similar; i/p.p. de personal de ayuda.

| Código | Ud | Descripción | Rendimiento | Precio | Importe |
|---|---|---|---|---|---|
| O01OA070 | h | Peón ordinario | 0.026 | 14.5 | 0.38 |
| M05PN010 | h. | Pala cargadora neumáticos 85 CV/1,2m3 | 0.026 | 31.86 | 0.83 |
|  |  | Total |  |  | 1.21 |

Claves: medición, carga, humedad, contenedor, manual, escombro, medio, evacuación

**O01OA090** h. Cuadrilla A (mano de obra; 18/11/2020)
Precio: 33.36

| Código | Ud | Descripción | Rendimiento | Precio | Importe |
|---|---|---|---|---|---|
| O01OA030 | h. | Oficial primera | 0.799 | 18.5 | 14.78 |
| O01OA050 | h | Ayudante | 0.799 | 16 | 12.78 |
| O01OA070 | h | Peón ordinario | 0.4 | 14.5 | 5.80 |
|  |  | Total |  |  | 33.36 |

Relación comercial: ADMON: Conselleria, 33.36, Alicante, Andalucía, Aragón, Asturias, Baleares, Canarias, Cantabria, Castellón, Castilla - La Manc, Castilla y León, Cataluña, Comunitat Valencia, Extremadura, Galicia, Madrid (Comunidad, Murcia (Región), Navarra (Comunidad, País Vasco, Rioja, La, Valencia

**R06LE030n** m FORMACIÓN CARGADERO FÁBRICA 2 HEB 220 (material; 18/11/2020)
Precio: 238.2
Formación de cargadero para adintelado de fábrica en hueco en muros de fachada, con dos perfiles HEB de 220 mm, según especificaciones de proyecto incluso emparchado o jambeado de ladrillos cerámicos de tejar, similares a los existentes s/CTE DB SE-F, DB SE y DB SE-AE y NTE-FFL de 25x12x5 cm, con aparejo original, sentado con mortero mixto (bastardo), incluso demolición y picado del dintel actual, con entresacado de piezas para enjarje, roturas laterales para apoyo, replanteo, nivelación y aplomado, parte proporcional de enjarjes, mermas y roturas cimbras apeos etc, humedecido de las piezas y limpieza. Medida la unidad completamente ejecutada.

| Código | Ud | Descripción | Rendimiento | Precio | Importe |
|---|---|---|---|---|---|
| O01OA030 | h. | Oficial primera | 2.824 | 18.5 | 52.24 |
| O01OA070 | h | Peón ordinario | 2.824 | 14.5 | 40.95 |
| O01OA060 | h | Peón especializado | 2.824 | 15.5 | 43.77 |
| P33XB210 | u | Repercusión de apeo (material) | 0.5 | 67.301203742916 | 33.65 |
| P03ALP010 | kg | Acero laminado S 275 JR | 61 | 0.9300166341889 | 56.73 |
| P01LT030 | mu | Ladrillo perforado tosco 24x11,5x5 cm | 0.015 | 51.270917026736 | 0.77 |
| A02M040 | m3 | MORTERO BASTARDO CAL M-5 CEM BL-II/A-L 42,5 R (18/11/2020) | 0.005 | 105.78 | 0.53 |
| R03DDF010 | m3 | DEMOLICIÓN MANUAL MURO LADRILLO MACIZO (18/11/2020) | 0.35 | 27.31 | 9.56 |
|  |  | Total |  |  | 238.2 |

Claves: ladrillo, apoyo, fachada, dintel, pie, cerámico, limpieza, mixto, humedad, bastardo, apeo, original, cimbra, merma, muro, nivel, tosco, perfil, pico, proyección, hueco, replanteo, lateral, rotura, ejecución, pieza, demolición, fábrica, cargadero, mortero, aparejo, teja
Relación comercial: ADMON: Conselleria, 232.92, Alicante, 243.96, Andalucía, 241.79, Aragón, 244.95, Asturias, 250.66, Baleares, 239.11, Canarias, 237.13, Cantabria, 240.12, Castellón, 236.82, Castilla - La Manc, 236.28, Castilla y León, 240.24, Cataluña, 247.66, Comunitat Valencia, 240.57, Extremadura, 236.2, Galicia, 239.7, Madrid (Comunidad, 250.09, Murcia (Región), 239.5, Navarra (Comunidad, 247.78, País Vasco, 253.23, Rioja, La, 244.13, Valencia, 238.71

**EEHM.1cba** m2 Encf met muro 2cr (material; 12/02/2019)
Precio: 23.14
Encofrado a 2 caras de muro de una altura hasta 4.9m, incluso desencofrado, limpieza y almacenamiento del material.

| Código | Ud | Descripción | Rendimiento | Precio | Importe |
|---|---|---|---|---|---|
| O01OA030 | h. | Oficial primera | 0.282 | 18.5 | 5.22 |
| O01OA060 | h | Peón especializado | 0.282 | 15.5 | 4.37 |
| PBAD.8a | l | Desencofrante líquido | 0.12 | 1.9300345204135 | 0.23 |
| MMET23c | u | Amtz puntal met p/pan encf 50us (maquinaria) | 0.635 | 3.5400633172351 | 2.25 |
| MMET24c | u | Amtz mens p/pan encf 50us (maquinaria) | 0.282 | 2.1000375610717 | 0.59 |
| MMET25ce | u | Amtz pantalla encf 0.65m 100us (maquinaria) | 3.254 | 3.1500563416075 | 10.25 |
| %0100 | % | Medios auxiliares | 1 % | 22.91 | 0.23 |
|  |  | Total |  |  | 23.14 |

Relación comercial: ADMON: Conselleria, 22.6, Alicante, 23.73, Andalucía, 23.5, Aragón, 23.82, Asturias, 24.39, Baleares, 23.23, Canarias, 23.03, Cantabria, 23.33, Castellón, 23, Castilla - La Manc, 22.95, Castilla y León, 23.34, Cataluña, 24.1, Comunitat Valencia, 23.38, Extremadura, 22.94, Galicia, 23.29, Madrid (Comunidad, 24.34, Murcia (Región), 23.27, Navarra (Comunidad, 24.11, País Vasco, 24.65, Rioja, La, 23.74, Valencia, 23.19

**E04AM060** m2 MALLA 15x15 cm D=6 mm (material; 18/11/2020)
Precio: 2.48
Malla electrosoldada con acero corrugado B 500 T de D=6 mm en cuadrícula 15x15 cm, colocado en obra, i/p.p. de alambre de atar. Según EHE-08 y CTE-SE-A. Acero con marcado CE y DdP (Declaración de prestaciones) según Reglamento (UE) 305/2011.

| Código | Ud | Descripción | Rendimiento | Precio | Importe |
|---|---|---|---|---|---|
| O01OB030 | h | Oficial 1ª ferralla | 0.008 | 18.5 | 0.15 |
| O01OB040 | h | Ayudante ferralla | 0.008 | 16 | 0.13 |
| P03AM030 | m2 | Malla 15x15x6 cm 2,870 kg/m2 (material) | 1.267 | 1.7400311220308 | 2.20 |
|  |  | Total |  |  | 2.48 |

Claves: colocación, alambre, malla, marco, electrosoldadura, corrugado, círculo, acero

**E27SF050** m2 PINTURA INTUMESCENTE R-120 (120 minutos) (material; 18/11/2020)
Precio: 66.6
Pintura intumescente, al disolvente, especial para estabilidad al fuego R-120 de pilares y vigas de acero, para masividades comprendidas entre aproximadamente 63 y 340 m-1 según UNE-EN 1363-1:2015, UNE-EN 1363-2:2000, UNE-EN 13381,4:2014 y s/CTE-DB-SI. Espesor aproximado de 1919 micras secas totales

| Código | Ud | Descripción | Rendimiento | Precio | Importe |
|---|---|---|---|---|---|
| O01OB230 | h | Oficial 1ª pintura | 0.932 | 18.5 | 17.24 |
| O01OB240 | h | Ayudante pintura | 0.932 | 16 | 14.91 |
| P25OU030 | l | Imprimación epoxidica 2 componentes (material) | 0.25 | 12.140217138767 | 3.04 |
| P25PF020 | l | Pintura intumescente para metal/madera/obra (material) | 3.65 | 8.5701532849449 | 31.28 |
| P25WW220 | ud | Pequeño material | 0.15 | 0.8600153821532 | 0.13 |
|  |  | Total |  |  | 66.6 |

Claves: soporte, pintura, estable, especial, seco, acero, intumescente, fuego, viga, disolvente

**E04MEF020t2N2** m2 ENCOFRADO EN MUROS 1 CARAS VISTAS TABLILLA (material; 18/11/2020)
Precio: 39.89
Encofrado y desencofrado en muros con una cara vista y otra para revestir, según despieces indicados por la DF, con paneles modulares de madera hidrofugada a los que se acoplará por el interior de la cara vista, tablillas de madera machiembrada y cepillada de escuadría 70x22 mm y de 1 sola puesta, para quedar el hormigón visto, incluso ejecución de huecos y costeros vistos o en zonas indicadas por la D.F., con p.p. de berenjenos en zonas indicadas por la DF, incluso desencofrante líquido vegetal Sika Separol 32 V, ejecución de juntas de hormigonado, juntas de estanqueidad, etc. con juntas de PVC y masilla hidroexpansivas, p.p. de sellado posterior de espadines con masilla hidroexpansiva,, almacenaje, limpieza y apuntalamiento, con p.p. de medios auxiliares. Medido por m2 de muro (incluyendo las 2 caras del encofrado), descontando huecos mayores de 5 m2.

| Código | Ud | Descripción | Rendimiento | Precio | Importe |
|---|---|---|---|---|---|
| O01OB010 | h. | Oficial 1ª encofrador | 0.508 | 18.5 | 9.40 |
| O01OB020 | h. | Ayudante encofrador | 0.508 | 16 | 8.13 |
| P01EM260a | m2 | Tabla cepillada machiembrada 70x22mm. (material) | 1.08 | 18.670333935813 | 20.16 |
| P01DC040 | l. | Desencofr.ecológico text.superf.perfecta (material) | 0.041 | 1.7700316586176 | 0.07 |
| P01EW010a | m. | Berenjeno PVC (material) | 0.025 | 0.4400078699388 | 0.01 |
| P01EM040 | m2 | Tablero aglom. hidrofugo 3,66x1,83x22 (material) | 0.367 | 3.74006689448 | 1.37 |
| P01EM290 | m3 | Madera pino encofrar 26 mm. (material) | 0.007 | 43.770782880051 | 0.31 |
| P01DC020 | l. | Desencofrante p/encofrado madera (material) | 0.082 | 0.730013056944 | 0.06 |
| P01UC030 | kg | Puntas 20x100 mm (material) | 0.05 | 7.5701353987203 | 0.38 |
|  |  | Total |  |  | 39.89 |

**E04MEF030** m2 ENCOFRADO EN MUROS 2 CARAS 3,00m<h<6,00m (material; 12/02/2019)
Precio: 17.32
Encofrado y desencofrado en muros de dos caras vistas de 3,00 a 6,00 m. de altura, con paneles metálicos modulares de 3,00 m. de altura y consola de trabajo considerando 20 posturas. Según NTE.

| Código | Ud | Descripción | Rendimiento | Precio | Importe |
|---|---|---|---|---|---|
| O01OB010 | h. | Oficial 1ª encofrador | 0.219 | 18.5 | 4.05 |
| O01OB020 | h. | Ayudante encofrador | 0.219 | 16 | 3.50 |
| A05M030 | ms | ALQ. M2 ENCOF. MURO 2 CARAS h=6m | 0.143 | 4.83 | 0.69 |
| M13EA421 | d. | Consola trabajo (maquinaria) | 4.257 | 0.9200164553266 | 3.92 |
| P01DC010 | l. | Desencofrante p/encofrado metálico (material) | 0.082 | 1.0400186016736 | 0.09 |
| P01UC030 | kg | Puntas 20x100 mm | 0.01 | 7.5701353987203 | 0.08 |
| M13EA440 | ud | Cono terminal tubo 22/26 (maquinaria) | 0.656 | 0.0600010731735 | 0.04 |
| A06T050 | h. | GRÚA TORRE 40 m. FLECHA, 1000 kg. (12/02/2019) | 0.44 | 11.24 | 4.95 |
|  |  | Total |  |  | 17.32 |

Claves: desencofrante, consola, encofrar, trabajo, panel, cara, muro, metal, módulo

**E04MM028** m3 HORMIGÓN HA-25/P/20/IIa V.GRÚA (material; 12/02/2019)
Precio: 73.6
Hormigón HA-25 N/mm2, consistencia plástica, Tmáx.20 mm., para ambiente normal, elaborado en central en muros, incluso vertido con grúa, vibrado y colocado. Según normas NTE-CCM , EHE-08 y CTE-SE-C.

| Código | Ud | Descripción | Rendimiento | Precio | Importe |
|---|---|---|---|---|---|
| O01OB010 | h. | Oficial 1ª encofrador | 0.128 | 18.5 | 2.37 |
| O01OB020 | h. | Ayudante encofrador | 0.128 | 16 | 2.05 |
| P01HA450n | m3 | Hormigón HA-25/B/20/I central (material) | 1.05 | 62.73112200287 | 65.87 |
| M11HV120 | h | Aguja eléct.c/convertid.gasolina D=79mm (maquinaria) | 0.197 | 2.5400454310105 | 0.50 |
| A06T050 | h. | GRÚA TORRE 40 m. FLECHA, 1000 kg. | 0.25 | 11.24 | 2.81 |
|  |  | Total |  |  | 73.6 |

Claves: hormigón, vibración, grúa, consistencia, plástico, ambiente, central, muro, vertedero, colocación, norma, elaboración

**E04AB020** kg ACERO CORRUGADO B 500 S (material; 12/02/2019)
Precio: 0.92
Acero corrugado B 500 S, cortado, doblado, armado y colocado en obra, incluso p.p. de mermas, despuntes y solapes. Según EHE-08 y CTE-SE-A.

| Código | Ud | Descripción | Rendimiento | Precio | Importe |
|---|---|---|---|---|---|
| O01OB030 | h | Oficial 1ª ferralla | 0.009 | 18.5 | 0.17 |
| O01OB040 | h | Ayudante ferralla | 0.009 | 16 | 0.14 |
| P03ACC080 | kg | Acero corrugado B 500 S/SD | 1.08 | 0.5600100162858 | 0.60 |
| P03AAA020 | kg | Alambre atar 1,30 mm (material) | 0.006 | 0.5200093008368 | 0.00 |
| %0100 | % | Medios auxiliares | 1 % | 0.91 | 0.01 |
|  |  | Total |  |  | 0.92 |

Claves: corrugado, colocación, armadura, cortador, acero, doblado

**REHL.2d** m2 SANEADO C/CHORRO ARE SUPF H (material; 12/02/2019)
Precio: 11.12
Saneado de cara inferior de forjado mediante equipo de chorro de arena, incluso parte proporcional de vigas de cuelgue, para la preparación de la superficie de hormigón estructural, eliminando capas antiguas, lechadas superficiales, pinturas o cualquier otro tipo de grasa o suciedad del soporte, para proceder posteriormente a la aplicación de productos reparadores y protectores en estructura de hormigón armado, y carga manual de los restos generados sobre camión o contenedor. El precio incluye el desplazamiento, montaje y desmontaje en obra del equipo de proyección, incluso limpieza posterior del soporte, protección de la zona de trabajo y limpieza de los restos generados.

| Código | Ud | Descripción | Rendimiento | Precio | Importe |
|---|---|---|---|---|---|
| O01OA060 | h | Peón especializado | 0.188 | 15.5 | 2.91 |
| O01OA070 | h | Peón ordinario | 0.188 | 14.5 | 2.73 |
| MMMA.5akb | h | Grup eltg trif 45kva inso (maquinaria) | 0.188 | 4.6700835286689 | 0.88 |
| MMML12a | h | Equipo chorro de arena | 0.188 | 6.8701228783631 | 1.29 |
| MMMA.4da | h | Compr diésel 8m3 | 0.188 | 4.8800872847761 | 0.92 |
| MMML26a | h | Post-enfriador de aire | 0.188 | 1.9000339838268 | 0.36 |
| PBRW18a | kg | Silct Al p/limp fach | 8 | 0.2400042926939 | 1.92 |
| %0100 | % | Medios auxiliares | 1 % | 11.01 | 0.11 |
|  |  | Total |  |  | 11.12 |

Relación comercial: ADMON: Conselleria, 10.77, Alicante, 11.51, Andalucía, 11.36, Aragón, 11.58, Asturias, 11.96, Baleares, 11.18, Canarias, 11.05, Cantabria, 11.25, Castellón, 11.03, Castilla - La Manc, 11, Castilla y León, 11.26, Cataluña, 11.76, Comunitat Valencia, 11.28, Extremadura, 10.99, Galicia, 11.22, Madrid (Comunidad, 11.93, Murcia (Región), 11.21, Navarra (Comunidad, 11.77, País Vasco, 12.13, Rioja, La, 11.52, Valencia, 11.16

**REHL.1ab** m2 Picado 3-4cm superficie hormigón. (material; 12/02/2019)
Precio: 14.38
Picado de 8cm de superficie de hormigón, mediante martillo eléctrico, incluso limpieza posterior del soporte.

| Código | Ud | Descripción | Rendimiento | Precio | Importe |
|---|---|---|---|---|---|
| O01OA060 | h | Peón especializado | 0.377 | 15.5 | 5.84 |
| O01OA070 | h | Peón ordinario | 0.377 | 14.5 | 5.47 |
| MMMA.5akb | h | Grup eltg trif 45kva inso | 0.377 | 4.6700835286689 | 1.76 |
| MMMD.2a | h | Martillo eléc demoledor (maquinaria) | 0.377 | 3.1000554472963 | 1.17 |
| %0100 | % | Medios auxiliares | 1 % | 14.24 | 0.14 |
|  |  | Total |  |  | 14.38 |

Relación comercial: ADMON: Conselleria, 13.68, Alicante, 15.16, Andalucía, 14.87, Aragón, 15.29, Asturias, 16.07, Baleares, 14.5, Canarias, 14.24, Cantabria, 14.65, Castellón, 14.2, Castilla - La Manc, 14.13, Castilla y León, 14.66, Cataluña, 15.67, Comunitat Valencia, 14.71, Extremadura, 14.12, Galicia, 14.58, Madrid (Comunidad, 15.99, Murcia (Región), 14.56, Navarra (Comunidad, 15.68, País Vasco, 16.41, Rioja, La, 15.19, Valencia, 14.45

**REHL.1d** m2 Cepillado superficie hormigón (material; 12/02/2019)
Precio: 11.28
Cepillado de superficie de hormigón, mediante cepillo mecánico de puas, con una profundidad de 0,20mm.

| Código | Ud | Descripción | Rendimiento | Precio | Importe |
|---|---|---|---|---|---|
| O01OA060 | h | Peón especializado | 0.264 | 15.5 | 4.09 |
| O01OA070 | h | Peón ordinario | 0.264 | 14.5 | 3.83 |
| MMMA.5akb | h | Grup eltg trif 45kva inso | 0.264 | 4.6700835286689 | 1.23 |
| MMMA17c | h | Cepilladora de alambres mecánica (maquinaria) | 0.264 | 7.6501368296183 | 2.02 |
| %0100 | % | Medios auxiliares | 1 % | 11.17 | 0.11 |
|  |  | Total |  |  | 11.28 |

Relación comercial: ADMON: Conselleria, 10.79, Alicante, 11.83, Andalucía, 11.63, Aragón, 11.92, Asturias, 12.46, Baleares, 11.37, Canarias, 11.18, Cantabria, 11.46, Castellón, 11.15, Castilla - La Manc, 11.1, Castilla y León, 11.47, Cataluña, 12.18, Comunitat Valencia, 11.5, Extremadura, 11.09, Galicia, 11.42, Madrid (Comunidad, 12.4, Murcia (Región), 11.4, Navarra (Comunidad, 12.19, País Vasco, 12.71, Rioja, La, 11.85, Valencia, 11.33

**REHL.2e** m2 Saneado c/chorro agua supf H (material; 12/02/2019)
Precio: 5
Saneado de superficie de hormigón mediante equipo de chorro de agua, incluso limpieza posterior del soporte.

| Código | Ud | Descripción | Rendimiento | Precio | Importe |
|---|---|---|---|---|---|
| O01OA060 | h | Peón especializado | 0.094 | 15.5 | 1.46 |
| O01OA070 | h | Peón ordinario | 0.094 | 14.5 | 1.36 |
| MMMA.5akb | h | Grup eltg trif 45kva inso | 0.141 | 4.6700835286689 | 0.66 |
| MMML22a | h | Hidrolimpiadora agua fría (maquinaria) | 0.141 | 2.3800425692146 | 0.34 |
| MMMA.4da | h | Compr diésel 8m3 | 0.141 | 4.8800872847761 | 0.69 |
| MMML27a | h | Boquilla p/chorreado húmedo (maquinaria) | 0.141 | 1.1900212846073 | 0.17 |
| MMML26a | h | Post-enfriador de aire | 0.141 | 1.9000339838268 | 0.27 |
| %0100 | % | Medios auxiliares | 1 % | 4.95 | 0.05 |
|  |  | Total |  |  | 5 |

Relación comercial: ADMON: Conselleria, 4.82, Alicante, 5.19, Andalucía, 5.12, Aragón, 5.22, Asturias, 5.41, Baleares, 5.03, Canarias, 4.96, Cantabria, 5.06, Castellón, 4.95, Castilla - La Manc, 4.93, Castilla y León, Cataluña, 5.31, Comunitat Valencia, 5.08, Extremadura, Galicia, 5.05, Madrid (Comunidad, 5.39, Murcia (Región), 5.04, Navarra (Comunidad, 5.32, País Vasco, 5.51, Rioja, La, Valencia, 5.01

**DDCA.1a** m2 Montaje y desmontaje apeo (material; 12/02/2019)
Precio: 23.62
Montaje y desmontaje de apeo en zona afectada por demoliciones y/o recalces, realizado a base de puntales, durmientes, sopandas, riostras y cuñas de madera de pino, incluso clavos y grilletes de arriostramiento.

| Código | Ud | Descripción | Rendimiento | Precio | Importe |
|---|---|---|---|---|---|
| O01OB150 | h | Oficial 1ª carpintería | 0.377 | 18.5 | 6.97 |
| O01OB160 | h | Ayudante carpintería | 0.329 | 16 | 5.26 |
| PBUC.6g | kg | Puntas a p/const 23x160 caja 3kg (material) | 1 | 1.8600332683778 | 1.86 |
| MMEM21dd | u | Amtz puntal pino 5m 8 us (maquinaria) | 0.424 | 2.3300416749033 | 0.99 |
| MMEM.1ch | m3 | Amtz mad tabl 7.6x15-20cm 8 us (maquinaria) | 0.329 | 25.250451627171 | 8.31 |
| %0100 | % | Medios auxiliares | 1 % | 23.39 | 0.23 |
|  |  | Total |  |  | 23.62 |

Claves: recalce, durmiente, montaje, puntal, afectado, grillete, apeo, arriostramiento, base, sopanda, pino, clavo, cuña, desmontable, madero, demolición, riostra, construcción
Relación comercial: ADMON: Conselleria, 21.86, Alicante, 23.61, Andalucía, 23.91, Aragón, 24.76, Asturias, 26.27, Baleares, 23.19, Canarias, 22.66, Cantabria, 23.46, Castellón, Castilla - La Manc, 22.44, Castilla y León, 23.49, Cataluña, 25.48, Comunitat Valencia, Extremadura, 22.42, Galicia, 23.36, Madrid (Comunidad, 26.12, Murcia (Región), 23.29, Navarra (Comunidad, 25.5, País Vasco, 26.96, Rioja, La, 24.53, Valencia

**REHL.1a** m2 Picado 8cm superficie hormigón. (material; 12/02/2019)
Precio: 30.17
Picado de 8cm de superficie de hormigón, mediante martillo eléctrico, incluso limpieza posterior del soporte.

| Código | Ud | Descripción | Rendimiento | Precio | Importe |
|---|---|---|---|---|---|
| O01OA060 | h | Peón especializado | 0.791 | 15.5 | 12.26 |
| O01OA070 | h | Peón ordinario | 0.791 | 14.5 | 11.47 |
| MMMA.5akb | h | Grup eltg trif 45kva inso | 0.791 | 4.6700835286689 | 3.69 |
| MMMD.2a | h | Martillo eléc demoledor | 0.791 | 3.1000554472963 | 2.45 |
| %0100 | % | Medios auxiliares | 1 % | 29.87 | 0.30 |
|  |  | Total |  |  | 30.17 |

Relación comercial: ADMON: Conselleria, 28.67, Alicante, 31.8, Andalucía, 31.19, Aragón, 32.08, Asturias, 33.69, Baleares, 30.42, Canarias, 29.87, Cantabria, 30.71, Castellón, 29.78, Castilla - La Manc, 29.62, Castilla y León, 30.74, Cataluña, 32.85, Comunitat Valencia, 30.84, Extremadura, 29.6, Galicia, 30.59, Madrid (Comunidad, 33.53, Murcia (Región), 30.53, Navarra (Comunidad, 32.88, País Vasco, 34.42, Rioja, La, 31.85, Valencia, 30.31

**EHW010** u Anclaje químico estructural sobre hormigón HILTI HIT RE 500 V3/330/1 (12/02/2019)
Precio: 17.8
Anclaje químico estructural realizado sobre hormigón de 20 N/mm² de resistencia característica mínima, mediante perforación de 18 mm de diámetro y 320 mm de profundidad, relleno del orificio con inyección de resinas epoxi, modelo HIT-RE 500 V3/330/1 "HILTI", y posterior inserción de elemento de fijación compuesto por varilla roscada con extremo inferior biselado a 45°, de acero galvanizado calidad 5.8, según UNE-EN ISO 898-1, modelo HAS-U 5.8 M16x220 "HILTI", de 16 mm de diámetro y 220 mm de longitud, tuerca y arandela.

| Código | Ud | Descripción | Rendimiento | Precio | Importe |
|---|---|---|---|---|---|
| mt26phi020a | u | Cartucho bicomponente a base de resina epoxi (material) | 0.197 | 52.160932945476 | 10.28 |
| mt26phi500lo | u | Varilla galvanizada calidad 5.8 HAS-U 5.8 M16x220 (18/11/2020) | 1 | 3.87 | 3.87 |
| O01OA030 | h. | Oficial primera | 0.102 | 18.5 | 1.89 |
| O01OA060 | h | Peón especializado | 0.102 | 15.5 | 1.58 |
| %0100 | % | Medios auxiliares | 1 % | 17.62 | 0.18 |
|  |  | Total |  |  | 17.8 |

Relación comercial: ADMON: Conselleria, 17.6, Alicante, 18.01, Andalucía, 17.93, Aragón, 18.04, Asturias, 18.25, Baleares, 17.83, Canarias, 17.76, Cantabria, 17.87, Castellón, 17.75, Castilla - La Manc, 17.73, Castilla y León, Cataluña, 18.14, Comunitat Valencia, 17.89, Extremadura, Galicia, 17.86, Madrid (Comunidad, 18.23, Murcia (Región), 17.85, Navarra (Comunidad, 18.15, País Vasco, 18.34, Rioja, La, 18.02, Valencia, 17.82

**PBPM.1da** m3 MTO CTO M-5 MAN (material; 18/11/2020)
Precio: 75.22

| Código | Ud | Descripción | Rendimiento | Precio | Importe |
|---|---|---|---|---|---|
| O01OA070 | h | Peón ordinario | 2.636 | 14.5 | 38.22 |
| PBAC.2aa | t | CEM II/B-P 32.5 N granel (material) | 0.247 | 86.311543760046 | 21.32 |
| PBRA.1adb | t | Arena 0/6 triturada lvd 10km (material) | 1.755 | 8.7901572199143 | 15.43 |
| P01DW050 | m3 | Agua | 0.256 | 0.9900177073624 | 0.25 |
|  |  | Total |  |  | 75.22 |

Claves: areno, lavadero, resistencia, mano, mortero, granulometría, compresión, confeccionar, albañil, construcción, cemento, auxiliar

**PBPO10a** m³ HORMIGÓN CELULAR I/PP FABRICA LADRILLO MAESTRAS (material; 27/06/2019)
Precio: 45.62
Hormigón celular de cemento espumado para aislamiento térmico de cubiertas y azoteas a base de cemento CEM II/B-P 32,5 N , según UNE-EN 197-1:2000 y agua con adición de espumante.

| Código | Ud | Descripción | Rendimiento | Precio | Importe |
|---|---|---|---|---|---|
| O01OA030 | h. | Oficial primera | 0.235 | 18.5 | 4.35 |
| O01OA060 | h | Peón especializado | 0.235 | 15.5 | 3.64 |
| PBAC.2ab | t | CEM II/B-P 32.5 N envasado (material) | 0.3 | 90.831624605781 | 27.25 |
| PBAI.6c | kg | Aireante mortero y hormigón (material) | 3 | 1.1300202114338 | 3.39 |
| P01DW050 | m3 | Agua | 0.4 | 0.9900177073624 | 0.40 |
| MMMH12a | h | Hormigonera celular (maquinaria) | 0.235 | 25.350453415794 | 5.96 |
| PFFC.1ac | u | Ladrillo hueco senc 24x11.5x4 (material) | 2.5 | 0.0900016097602 | 0.23 |
| PFFC.1be | u | Ladrillo hueco db 24x11.5x7 (27/06/2019) | 3.3 | 0.12 | 0.40 |
|  |  | Total |  |  | 45.62 |

Claves: térmico, hormigón, base, aislamiento, azotea, espuma, cubierta, agua, cemento, celular
Relación comercial: ADMON: Conselleria, 45.18, Alicante, 46.1, Andalucía, 45.92, Aragón, 46.18, Asturias, 46.66, Baleares, 45.7, Canarias, 45.53, Cantabria, 45.78, Castellón, 45.51, Castilla - La Manc, 45.46, Castilla y León, 45.79, Cataluña, 46.41, Comunitat Valencia, 45.82, Extremadura, Galicia, 45.75, Madrid (Comunidad, 46.61, Murcia (Región), 45.73, Navarra (Comunidad, 46.42, País Vasco, 46.87, Rioja, La, 46.12, Valencia, 45.66

**PBPM.1daN** m3 MTO CTO M-5 MAN C/MALLAZO (material; 18/11/2020)
Precio: 76.78
Mortero de albañilería M-5 confeccionado in situ a mano, realizado con cemento común CEM-II/B-P/32,5N y arena de granulometría 0/3 lavada, con una resistencia a compresión de 5 N/mm2, según UNE-EN 998-2.

| Código | Ud | Descripción | Rendimiento | Precio | Importe |
|---|---|---|---|---|---|
| O01OA070 | h | Peón ordinario | 2.636 | 14.5 | 38.22 |
| PBAC.2aa | t | CEM II/B-P 32.5 N granel | 0.247 | 86.311543760046 | 21.32 |
| PBRA.1adb | t | Arena 0/6 triturada lvd 10km | 1.755 | 8.7901572199143 | 15.43 |
| P01DW050 | m3 | Agua | 0.256 | 0.9900177073624 | 0.25 |
| P03AM130 | m2 | Malla #200x200x6 mm 2,130 kg/m2 | 1 | 1.5600279025104 | 1.56 |
|  |  | Total |  |  | 76.78 |

Claves: lavadero, resistencia, mortero, granulometría, auxiliar, mano, areno, compresión, cemento, confeccionar, albañil, construcción

**A02S020** m3 MORTERO CEMENTO HIDRÓFUGO M-10 (material; 18/11/2020)
Precio: 88.02
Mortero de cemento CEM II/B-P 32,5 N y arena de río M-10 con aditivo hidrófugo confeccionado con hormigonera de 200 l., s/RC-03.

| Código | Ud | Descripción | Rendimiento | Precio | Importe |
|---|---|---|---|---|---|
| O01OA070 | h | Peón ordinario | 1.695 | 14.5 | 24.578 |
| M03HH020 | h. | Hormigonera 200 l. gasolina (maquinaria) | 0.377 | 2.3900427480768 | 0.901 |
| P01CC020 | t. | Cemento CEM II/B-P 32,5 N sacos | 0.38 | 92.461653760328 | 35.135 |
| P01AA020 | m3 | Arena de río 0/6 mm. | 1.03 | 13.770246293313 | 14.183 |
| P01DW050 | m3 | Agua | 0.24 | 0.9900177073624 | 0.238 |
| P01DH010 | kg | Hidrofugante mortero/hormigón (material) | 1.75 | 7.4201327157866 | 12.985 |
|  |  | Total |  |  | 88.02 |

Claves: areno, aditivo, mortero, hormigón, río, hidrófugo, confeccionar, cemento

**E27HEC010** m2 REV ESMALTE S/METAL GALVANIZ (material; 12/02/2019)
Precio: 7.42
Revestimiento realizado con esmalte sintético, sobre paramentos galvanizados y de metales, previa limpieza general de la superficie, desengrasado a fondo, mano de imprimación tipo Washprimer o equivalente y dos manos de acabado (120 micras), según NTE/RPP-36.

| Código | Ud | Descripción | Rendimiento | Precio | Importe |
|---|---|---|---|---|---|
| O01OB230 | h | Oficial 1ª pintura | 0.241 | 18.5 | 4.46 |
| P25OU070 | l. | Imp.met.no ferreos Washprimer+cat o equivalente (material) | 0.35 | 4.3300774473526 | 1.52 |
| P25JA150 | l. | E.uret. met.max.cal. Montosintetic Met o equivalente (material) | 0.2 | 6.5101164393222 | 1.30 |
| P25WW220 | ud | Pequeño material | 0.08 | 0.8600153821532 | 0.07 |
| %0100 | % | Medios auxiliares | 1 % | 7.35 | 0.07 |
|  |  | Total |  |  | 7.42 |

**A02A080** m3 MORTERO CEMENTO M-5 (material; 18/11/2020)
Precio: 63.84
Mortero de cemento CEM II/B-P 32,5 N y arena de río de dosificación 1/6 (M-40), confeccionado con hormigonera de 250 l., s/RC-03.

| Código | Ud | Descripción | Rendimiento | Precio | Importe |
|---|---|---|---|---|---|
| O01OA070 | h | Peón ordinario | 1.6 | 14.5 | 23.20 |
| P01CC020 | t. | Cemento CEM II/B-P 32,5 N sacos | 0.27 | 92.461653760328 | 24.96 |
| P01AA020 | m3 | Arena de río 0/6 mm. | 1.09 | 13.770246293313 | 15.01 |
| P01DW050 | m3 | Agua | 0.255 | 0.9900177073624 | 0.25 |
| M03HH020 | h. | Hormigonera 200 l. gasolina | 0.174 | 2.3900427480768 | 0.42 |
|  |  | Total |  |  | 63.84 |

Claves: areno, mortero, hormigón, río, dosificación, confeccionar, cemento

**E09ISD210** m REMATE CHAPA PRELACADA 0,8 mm D=500 mm (material; 18/11/2020)
Precio: 18.34
Remate de chapa de acero de 0,8 mm en perfil comercial prelacado por cara exterior de 500 mm de desarrollo, en cumbrera, lima o remate lateral, i/p.p. de solapes accesorios de fijación y juntas de estanqueidad, totalmente instalado, i/medios auxiliares y elementos de seguridad, s/NTE-QTG-9-10 y 11. Medido en verdadera magnitud.

| Código | Ud | Descripción | Rendimiento | Precio | Importe |
|---|---|---|---|---|---|
| O01OA030 | h. | Oficial primera | 0.235 | 18.5 | 4.35 |
| O01OA050 | h | Ayudante | 0.235 | 16 | 3.76 |
| P05CGP310 | m | Remate acero prelacado a=50 cm e=0,8 mm (material) | 1.15 | 8.7801570410521 | 10.10 |
| P05CW010 | u | Tornillería y pequeño material (material) | 0.6 | 0.2200039349694 | 0.13 |
|  |  | Total |  |  | 18.34 |

Claves: chapa, acero, perfil, comercial, cara, exterior, remate, lateral, cumbrera, desarrollar, laca, medición, solape, accesorio, fijación, junta, estanquidad, seguridad, lima, auxiliar

**A01A030** m3 PASTA DE YESO NEGRO (material; 18/11/2020)
Precio: 82.18
Pasta de yeso negro amasado manualmente.

| Código | Ud | Descripción | Rendimiento | Precio | Importe |
|---|---|---|---|---|---|
| O01OA070 | h | Peón ordinario | 2.354 | 14.5 | 34.13 |
| P01CY010 | t | Yeso negro en sacos YG (material) | 0.85 | 55.840998766782 | 47.46 |
| P01DW050 | m3 | Agua | 0.6 | 0.9900177073624 | 0.59 |
|  |  | Total |  |  | 82.18 |

Claves: negro, amasado, yeso, manual, pasta

**A01A040** m3 PASTA DE YESO BLANCO (material; 18/11/2020)
Precio: 86.89
Pasta de yeso blanco amasado manualmente.

| Código | Ud | Descripción | Rendimiento | Precio | Importe |
|---|---|---|---|---|---|
| O01OA070 | h | Peón ordinario | 2.354 | 14.5 | 34.13 |
| P01CY030 | t | Yeso blanco en sacos YF (material) | 0.81 | 64.351150978554 | 52.12 |
| P01DW050 | m3 | Agua | 0.65 | 0.9900177073624 | 0.64 |
|  |  | Total |  |  | 86.89 |

Claves: blanco, amasado, yeso, manual, pasta

**A02S040** m3 MORTERO CEMENTO C/PLASTIFICANTE M-5 (material; 18/11/2020)
Precio: 67.01
Mortero de cemento CEM II/B-P 32,5 N y arena de río M-5 con aditivo plastificante confeccionado con hormigonera de 200 l, s/RC-08.

| Código | Ud | Descripción | Rendimiento | Precio | Importe |
|---|---|---|---|---|---|
| O01OA070 | h | Peón ordinario | 1.695 | 14.5 | 24.58 |
| P01CC020 | t. | Cemento CEM II/B-P 32,5 N sacos | 0.27 | 92.461653760328 | 24.96 |
| P01AA020 | m3 | Arena de río 0/6 mm. | 1.1 | 13.770246293313 | 15.15 |
| P01DW050 | m3 | Agua | 0.235 | 0.9900177073624 | 0.23 |
| P01DP020 | kg | Aditivo plastificante (material) | 0.625 | 1.9000339838268 | 1.19 |
| M03HH020 | h. | Hormigonera 200 l. gasolina | 0.377 | 2.3900427480768 | 0.90 |
|  |  | Total |  |  | 67.01 |

Claves: areno, aditivo, mortero, hormigón, río, confeccionar, cemento, plasticidad

**A03H090** m3 HORMIGÓN DOSIF. 330 kg /CEMENTO Tmáx.20 mm (material; 18/11/2020)
Precio: 72.33
Hormigón de dosificación 330 kg con cemento CEM II/B-P 32,5 N, arena de río y árido rodado Tmáx 20 mm, con hormigonera de 300 l, para vibrar y consistencia plástica.

| Código | Ud | Descripción | Rendimiento | Precio | Importe |
|---|---|---|---|---|---|
| O01OA070 | h | Peón ordinario | 0.785 | 14.5 | 11.38 |
| M03HH030 | h | Hormigonera 300 l gasolina (maquinaria) | 0.518 | 3.6400651058576 | 1.89 |
| P01CC020 | t. | Cemento CEM II/B-P 32,5 N sacos | 0.34 | 92.461653760328 | 31.44 |
| P01AA030 | t | Arena de río 0/6 mm (material) | 0.617 | 16.640297626778 | 10.27 |
| P01AG020 | t | Garbancillo 4/20 mm (material) | 1.292 | 13.290237707925 | 17.17 |
| P01DW050 | m3 | Agua | 0.18 | 0.9900177073624 | 0.18 |
|  |  | Total |  |  | 72.33 |

Claves: areno, hormigón, río, rodar, dosificación, vibración, consistencia, plástico, cemento

**PBPL.1j** m3 LECHADA COLORANTE CEMENTO (material; 18/11/2020)
Precio: 331.93
Lechada de mezcla colorante-cemento, para revestimientos confeccionada en obra.

| Código | Ud | Descripción | Rendimiento | Precio | Importe |
|---|---|---|---|---|---|
| P01DW050 | m3 | Agua | 0.865 | 0.9900177073624 | 0.856 |
| PBAI12a | kg | Mezcla colorante-cemento para revestimientos. (material) | 500 | 0.5600100162858 | 280.005 |
| O01OA060 | h | Peón especializado | 3.295 | 15.5 | 51.073 |
|  |  | Total |  |  | 331.93 |

Claves: cemento, confeccionar, auxiliar, mezcla, revestimiento, construcción, lechada, colorante
Relación comercial: ADMON: Conselleria, 325.77, Alicante, 338.65, Andalucía, 336.12, Aragón, 339.81, Asturias, 346.46, Asturias, Principado de, 331.93, Baleares, 332.99, Balears, Illes, Canarias, 330.68, Cantabria, 334.17, Castellón, 330.32, Castilla - La Manc, 329.69, Castilla - La Mancha, Castilla y León, 334.3, Cataluña, 342.97, Comunitat Valencia, 334.7, Comunitat Valenciana, Extremadura, 329.59, Galicia, 333.68, Madrid (Comunidad, 345.8, Madrid (Comunidad de), Murcia (Región de), Murcia (Región), 333.45, Navarra (Comunidad, 343.1, Navarra (Comunidad Foral, País Vasco, 349.46, Rioja, La, 338.85, Valencia, 332.53

**A01L030** m3 LECHADA CEMENTO CEM II/B-P 32,5 N (material; 18/11/2020)
Precio: 61.48
Lechada de cemento CEM II/B-P 32,5 N 1/3, amasado a mano, s/RC-08.

| Código | Ud | Descripción | Rendimiento | Precio | Importe |
|---|---|---|---|---|---|
| O01OA070 | h | Peón ordinario | 1.883 | 14.5 | 27.30 |
| P01CC020 | t. | Cemento CEM II/B-P 32,5 N sacos | 0.36 | 92.461653760328 | 33.29 |
| P01DW050 | m3 | Agua | 0.9 | 0.9900177073624 | 0.89 |
|  |  | Total |  |  | 61.48 |

Claves: lechada, cemento, mano, amasado

**A02A021** m3 MORTERO CEMENTO M-5 ELAB. A MANO SEMISECO (material; 18/11/2020)
Precio: 59.86
Mortero de cemento CEM II/B-P 32,5 N y arena de río M-5 para uso corriente (G), con resistencia a compresión a 28 días de 5,00 N/mm2, amasado a mano semiseco para solar, s/RC-08.

| Código | Ud | Descripción | Rendimiento | Precio | Importe |
|---|---|---|---|---|---|
| O01OA070 | h | Peón ordinario | 1.412 | 14.5 | 20.47 |
| P01CC020 | t. | Cemento CEM II/B-P 32,5 N sacos | 0.27 | 92.461653760328 | 24.96 |
| P01AA020 | m3 | Arena de río 0/6 mm. | 1.03 | 13.770246293313 | 14.18 |
| P01DW050 | m3 | Agua | 0.255 | 0.9900177073624 | 0.25 |
|  |  | Total |  |  | 59.86 |

Claves: compresión, cemento, mano, resistencia, seco, areno, río, mortero, amasado

**A01L090** m3 LECHADA CEM. BLANCO BL 22,5 X (material; 18/11/2020)
Precio: 82.32
Lechada de cemento blanco BL 22,5 X amasado a mano, s/RC-03.

| Código | Ud | Descripción | Rendimiento | Precio | Importe |
|---|---|---|---|---|---|
| O01OA070 | h | Peón ordinario | 1.536 | 14.5 | 22.27 |
| P01CC120 | t. | Cemento blanco BL 22,5 X sacos (material) | 0.5 | 118.3221162981 | 59.16 |
| P01DW050 | m3 | Agua | 0.9 | 0.9900177073624 | 0.89 |
|  |  | Total |  |  | 82.32 |

Claves: blanco, lechada, mano, amasado, cemento

**A10B010** m2 ADHESIVO P/MÁRMOL-PIEDRA MASTERTILE NTS 440 + ADITIVO MASTERTILE A 200 (material)
Precio: 7.74
Adhesivo para piezas de mármol / piedra natural MasterTile NTS 440 de BASF, mezclado con aditivo MasterTile A 200 de BASF; para la confección de un adhesivo deformable e impermeable. Aplicable en interiores, exteriores, paredes, suelos y fachadas (aditivado con MasterTile A 200). Para soportes de hormigón, mortero de cemento y de cartón-yeso. Colocación en capa delgada de mármol blanco, placas de piedra natural, granito, gres porcelánico, gres de baja absorción de agua y mosaicos, entre otros. Sin incluir formación ni aplicación.

| Código | Ud | Descripción | Rendimiento | Precio | Importe |
|---|---|---|---|---|---|
| P01FA230 | kg | Adhesivo Piedra/Mármol MasterTile NTS 440 | 6 | 0.5000089431123 | 3.00 |
| P01FA250 | kg | Aditivo p/adhesivo baldosas MasterTile A 200 (material) | 0.96 | 4.9400883579496 | 4.74 |
|  |  | Total |  |  | 7.74 |

Claves: interior, basf, mármol, pared, exterior, porcelana, absorción, capa, agua, hormigón, soporte, mortero, cemento, colocación, blanco, placa, suelo, gres, aplicación, fachada, natural, adhesivo, aditivo, pieza, mosaico, piedra, mezcla, confeccionar, impermeable, granito

**A01L020** m3 LECHADA CEMENTO 1/2 CM II/B-P 32,5 N (material; 18/11/2020)
Precio: 67.44

| Código | Ud | Descripción | Rendimiento | Precio | Importe |
|---|---|---|---|---|---|
| O01OA070 | h | Peón ordinario | 1.883 | 14.5 | 27.30 |
| P01CC020 | t. | Cemento CEM II/B-P 32,5 N sacos | 0.425 | 92.461653760328 | 39.30 |
| P01DW050 | m3 | Agua | 0.85 | 0.9900177073624 | 0.84 |
|  |  | Total |  |  | 67.44 |

**ERPP14bad** m2 REV ESMALTE PMTO VERT GALVANIZ (material; 18/11/2020)
Precio: 7.55
Revestimiento realizado con esmalte sintético, sobre paramentos galvanizados y de metales no ferreos, previa limpieza general de la superficie, desengrasado a fondo, mano de imprimación tipo Washprimer o equivalente y dos manos de acabado (120 micras), según NTE/RPP-36.

| Código | Ud | Descripción | Rendimiento | Precio | Importe |
|---|---|---|---|---|---|
| O01OB230 | h | Oficial 1ª pintura | 0.252 | 18.5 | 4.66 |
| P25OU070 | l. | Imp.met.no ferreos Washprimer+cat o equivalente | 0.35 | 4.3300774473526 | 1.52 |
| P25JA150 | l. | E.uret. met.max.cal. Montosintetic Met o equivalente | 0.2 | 6.5101164393222 | 1.30 |
| P25WW220 | ud | Pequeño material | 0.08 | 0.8600153821532 | 0.07 |
|  |  | Total |  |  | 7.55 |

**PBPL.3a** m3 PASTA DE YESO YG (material; 18/11/2020)
Precio: 127.55
Pasta de yeso YG fraguado normal confeccionada en obra.

| Código | Ud | Descripción | Rendimiento | Precio | Importe |
|---|---|---|---|---|---|
| O01OA060 | h | Peón especializado | 2.824 | 15.5 | 43.77 |
| P01DW050 | m3 | Agua | 0.6 | 0.9900177073624 | 0.59 |
| PBAY.1a | t | Yeso blanco (material) | 0.85 | 97.871750524803 | 83.19 |
|  |  | Total |  |  | 127.55 |

Claves: auxiliar, yeso, confeccionar, pasta, construcción, fraguado
Relación comercial: ADMON: Conselleria, 122.27, Alicante, 133.31, Andalucía, 131.14, Aragón, 134.3, Asturias, 140.01, Baleares, 128.46, Canarias, 126.48, Cantabria, 129.47, Castellón, 126.17, Castilla - La Manc, 125.63, Castilla y León, 129.59, Cataluña, 137.01, Comunitat Valencia, 129.92, Extremadura, 125.55, Galicia, 129.05, Madrid (Comunidad, 139.44, Murcia (Región), 128.85, Navarra (Comunidad, 137.13, País Vasco, 142.58, Rioja, La, 133.48, Valencia, 128.06

**A02A060** m3 MORTERO CEMENTO M-10 (material; 18/11/2020)
Precio: 73.26
Mortero de cemento CEM II/B-P 32,5 N y arena de río de tipo M-10 para uso corriente (G), con resistencia a compresión a 28 días de 10 N/mm2, confeccionado con hormigonera de 200 l, s/RC-08 y UNE-EN 998-2:2004.

| Código | Ud | Descripción | Rendimiento | Precio | Importe |
|---|---|---|---|---|---|
| O01OA070 | h | Peón ordinario | 1.6 | 14.5 | 23.200 |
| P01CC020 | t. | Cemento CEM II/B-P 32,5 N sacos | 0.38 | 92.461653760328 | 35.135 |
| P01AA020 | m3 | Arena de río 0/6 mm. | 1 | 13.770246293313 | 13.770 |
| P01DW050 | m3 | Agua | 0.26 | 0.9900177073624 | 0.257 |
| M03HH020 | h. | Hormigonera 200 l. gasolina | 0.377 | 2.3900427480768 | 0.901 |
|  |  | Total |  |  | 73.26 |

Claves: confeccionar, resistencia, areno, cemento, compresión, mortero, hormigón, río

**ENTW.1a** m SELL JNT SILI C/PIST (material; 12/02/2019)
Precio: 0.95
Sellado de juntas por medio de silicona aplicada con pistola.

| Código | Ud | Descripción | Rendimiento | Precio | Importe |
|---|---|---|---|---|---|
| O01OA030 | h. | Oficial primera | 0.028 | 18.5 | 0.52 |
| PBUL.2a | u | Cartucho masilla caucho silicona (material) | 0.1 | 4.2200754798679 | 0.42 |
| %0100 | % | Medios auxiliares | 1 % | 0.94 | 0.01 |
|  |  | Total |  |  | 0.95 |

**E07RC110n** u RECIBIDO PRECERCO VENTANA/PUERTA MORTERO (material; 12/02/2019)
Precio: 15.82
Recibido de precerco de aluminio ventanas o puertas de más de 2 m2 de superficie, con mortero de cemento CEM II/B-P 32,5 N y arena de río tipo M-10, i/ apertura de huecos para garras y/o entregas, colocación, aplomado del marco, material auxiliar, limpieza y medios auxiliares. Según RC-08. Medida la superficie realmente ejecutada.

| Código | Ud | Descripción | Rendimiento | Precio | Importe |
|---|---|---|---|---|---|
| O01OA040 | h | Oficial segunda | 0.471 | 17.5 | 8.24 |
| O01OA070 | h | Peón ordinario | 0.471 | 14.5 | 6.83 |
| A02A060 | m3 | MORTERO CEMENTO M-10 | 0.008 | 73.26 | 0.59 |
| %0100 | % | Medios auxiliares | 1 % | 15.66 | 0.16 |
|  |  | Total |  |  | 15.82 |

Claves: garra, río, areno, cemento, superficie, cerco, entrega, ventana, mortero, limpieza, hueco, medio, auxiliar, material, marco, colocación, ejecución
Relación comercial: ADMON: Conselleria, 14.7, Alicante, 16.87, Andalucía, 16.42, Aragón, 17.02, Asturias, 18.09, Baleares, 15.92, Canarias, 15.53, Cantabria, 16.11, Castellón, 15.68, Castilla - La Manc, 15.38, Castilla y León, 16.13, Cataluña, 17.53, Comunitat Valencia, 16.2, Extremadura, 15.37, Galicia, 16.03, Madrid (Comunidad, 17.99, Murcia (Región), 15.99, Navarra (Comunidad, 17.55, País Vasco, 18.57, Rioja, La, 15.43, Valencia, 15.79

**E07RE070** m2 RECIBIDO CANCELA EXTERIOR MORTERO (material; 18/11/2020)
Precio: 14.24
Recibido de cancela exterior abatible ó corredera, para protección de puertas, escaparates, etc., fabricada en cualquier tipo de material, recibido con mortero de cemento CEM II/B-P 32,5 N y arena de río tipo M-10, totalmente colocada y aplomada, i/apertura y tapado de huecos para garras, material auxiliar, limpieza y medios auxiliares. Según RC-08. Medida la superficie de la cancela.

| Código | Ud | Descripción | Rendimiento | Precio | Importe |
|---|---|---|---|---|---|
| O01OA030 | h. | Oficial primera | 0.405 | 18.5 | 7.49 |
| O01OA070 | h | Peón ordinario | 0.405 | 14.5 | 5.87 |
| A02A060 | m3 | MORTERO CEMENTO M-10 | 0.012 | 73.26 | 0.88 |
|  |  | Total |  |  | 14.24 |

Claves: mortero, medio, cemento, material, fabricación, puerta, corredera, verja, areno, hueco, protección, tapa, abatible, garra, auxiliar, superficie, exterior, río, limpieza, colocación

**ERPP10caan** m2 PINTURA OXIRON S/ METAL GALVANIZADO (material; 12/02/2019)
Precio: 10.67
Pintura tipo Amerite, Oxirón o equivalente sobre soporte metálico previa limpieza general de la superficie, desengrasado a fondo, mano de imprimación tipo Washprimer o equivalente y dos manos de acabado (120 micras), según NTE/RPP-36.

| Código | Ud | Descripción | Rendimiento | Precio | Importe |
|---|---|---|---|---|---|
| O01OB230 | h | Oficial 1ª pintura | 0.168 | 18.5 | 3.11 |
| O01OB240 | h | Ayudante pintura | 0.168 | 16 | 2.69 |
| PRCP.8ebc | l | Impr sob galv/met no Fe mate col (material) | 0.35 | 6.6901196588426 | 2.34 |
| PRCP64baa | l | Esmalte a-ox brillo bl/ng (material) | 0.3 | 8.0501439841081 | 2.42 |
| %0100 | % | Medios auxiliares | 1 % | 10.56 | 0.11 |
|  |  | Total |  |  | 10.67 |

Claves: minio, limpieza, óxido, soporte, metal, pintura, electrolítico, mano, manual

**U02D020** m2 REVEST. IMPERM. EPOXI ALIMENT. MASTERSEAL M 338 o equivalente (material; 18/11/2020)
Precio: 9.55
Pintura de resinas epoxi en dispersión acuosa sin disolventes, calidad alimentaria, apto para contacto en agua potable, transpirable e impermeable al agua, MasterSeal M 338 (según UNE-EN 1504-2) de Basf o similar, sobre paramentos verticales y horizontales de hormigón, hasta una altura máxima de 2 m, aplicable en dos manos con rodillo o brocha, con un consumo aproximado total de 0,5 kg/m2 (1ª mano 0,20 kg/m2 y 2ª mano 0,30 kg/m2). Incluye limpieza del soporte, mano de fondo y mano de acabado, medida la superficie ejecutada. Cumple con RD 140/2003.

| Código | Ud | Descripción | Rendimiento | Precio | Importe |
|---|---|---|---|---|---|
| O01OB230 | h | Oficial 1ª pintura | 0.141 | 18.5 | 2.61 |
| O01OB240 | h | Ayudante pintura | 0.141 | 16 | 2.26 |
| P25PB050 | kg | Revest. epoxi protec./imperm. hormigón MasterSeal M 338 o equivalente (material) | 0.5 | 9.3501672362001 | 4.68 |
|  |  | Total |  |  | 9.55 |

Claves: agua, hormigón, ejecución, potable, resina, dispersión, disolvente, calidad, basf, alimentar, apto, paramento, impermeable, epoxi, mano, horizontal, aplicación, pintura, máximo, rodillo, consumo, limpieza, superficie, contacto, soporte, vertical

**E08PNE010n** m2 ENFOSCADO BUENA VISTA CSIII-W2 (material; 18/11/2020)
Precio: 8.6
Enfoscado a buena vista sin maestrear, aplicado con llana, con mortero CSIII-W2 de cemento CEM II/B-P 32,5 N y arena de río M-5 en paramentos verticales de 20 mm de espesor, regleado i/p.p. de andamiaje, s/NTE-RPE-5 y UNE-EN 998-1:2010, medido deduciendo huecos. Mortero con marcado CE y DdP (Declaración de prestaciones) según Reglamento (UE) 305/2011.

| Código | Ud | Descripción | Rendimiento | Precio | Importe |
|---|---|---|---|---|---|
| O01OA030 | h. | Oficial primera | 0.207 | 18.5 | 3.83 |
| O01OA050 | h | Ayudante | 0.207 | 16 | 3.31 |
| P04RR040 | kg | Mortero revoco CSIII-W1 | 3.4 | 0.4300076910766 | 1.46 |
|  |  | Total |  |  | 8.6 |

Claves: paramento, hueco, areno, aplicación, llana, mortero, vertical, cemento, medición, marco, círculo, enfoscado, andamio, río, maestra

**A02C030** m3 MORTERO DE CAL M-10 (material; 18/11/2020)
Precio: 66.41
Mortero de cal y arena de río M-10 confeccionado con hormigonera de 200 l.

| Código | Ud | Descripción | Rendimiento | Precio | Importe |
|---|---|---|---|---|---|
| O01OA070 | h | Peón ordinario | 1.6 | 14.5 | 23.20 |
| M03HH020 | h. | Hormigonera 200 l. gasolina | 0.377 | 2.3900427480768 | 0.90 |
| P01AA020 | m3 | Arena de río 0/6 mm. | 1.1 | 13.770246293313 | 15.15 |
| P01DW050 | m3 | Agua | 0.27 | 0.9900177073624 | 0.27 |
| A01A010 | m3 | PASTA DE CAL APAGADA AMASADA (18/11/2020) | 0.38 | 70.77 | 26.89 |
|  |  | Total |  |  | 66.41 |

Claves: areno, mortero, confeccionar, río, cal, hormigón

**A02C010** m3 MORTERO DE CAL M-20 (material; 18/11/2020)
Precio: 80.07
Mortero de cal y arena de río M-20 confeccionado con hormigonera de 200 l.

| Código | Ud | Descripción | Rendimiento | Precio | Importe |
|---|---|---|---|---|---|
| O01OA070 | h | Peón ordinario | 1.6 | 14.5 | 23.20 |
| M03HH020 | h. | Hormigonera 200 l. gasolina | 0.377 | 2.3900427480768 | 0.90 |
| P01AA020 | m3 | Arena de río 0/6 mm. | 0.96 | 13.770246293313 | 13.22 |
| P01DW050 | m3 | Agua | 0.29 | 0.9900177073624 | 0.29 |
| A01A010 | m3 | PASTA DE CAL APAGADA AMASADA | 0.6 | 70.77 | 42.46 |
|  |  | Total |  |  | 80.07 |

Claves: cal, mortero, areno, río, hormigón, confeccionar

**A02M020** m3 MORT.BAST.CAL M-5 CEM II/B-P 32,5 N (material; 18/11/2020)
Precio: 83.47
Mortero bastardo con cemento CEM II/B-P 32,5 N cal y arena de río M-5 confeccionado con hormigonera de 200 l., s/RC-08.

| Código | Ud | Descripción | Rendimiento | Precio | Importe |
|---|---|---|---|---|---|
| O01OA070 | h | Peón ordinario | 1.695 | 14.5 | 24.58 |
| A01A010 | m3 | PASTA DE CAL APAGADA AMASADA | 0.27 | 70.77 | 19.11 |
| P01CC020 | t. | Cemento CEM II/B-P 32,5 N sacos | 0.27 | 92.461653760328 | 24.96 |
| P01AA020 | m3 | Arena de río 0/6 mm. | 0.98 | 13.770246293313 | 13.49 |
| P01DW050 | m3 | Agua | 0.2 | 0.9900177073624 | 0.20 |
| M03HH020 | h. | Hormigonera 200 l. gasolina | 0.471 | 2.3900427480768 | 1.13 |
|  |  | Total |  |  | 83.47 |

Claves: bastardo, mortero, areno, cemento, cal, hormigón, confeccionar, río

**A02C020** m3 MORTERO DE CAL M-15 (material; 18/11/2020)
Precio: 67.85
Mortero de cal y arena de río M-15 confeccionado con hormigonera de 200 l.

| Código | Ud | Descripción | Rendimiento | Precio | Importe |
|---|---|---|---|---|---|
| O01OA070 | h | Peón ordinario | 1.6 | 14.5 | 23.20 |
| M03HH020 | h. | Hormigonera 200 l. gasolina | 0.377 | 2.3900427480768 | 0.90 |
| P01AA020 | m3 | Arena de río 0/6 mm. | 1.05 | 13.770246293313 | 14.46 |
| P01DW050 | m3 | Agua | 0.275 | 0.9900177073624 | 0.27 |
| A01A010 | m3 | PASTA DE CAL APAGADA AMASADA | 0.41 | 70.77 | 29.02 |
|  |  | Total |  |  | 67.85 |

Claves: areno, río, confeccionar, hormigón, mortero, cal

**R06PP014** m3 ESCUADRADO PIEDRA ARENISCA EN SÓLIDOS (material; 18/11/2020)
Precio: 104.78
Escuadrado en obra de bloque de piedra arenisca, de dimensiones varias, para posterior tallado y labra.

| Código | Ud | Descripción | Rendimiento | Precio | Importe |
|---|---|---|---|---|---|
| O01OB070 | h | Oficial cantero | 1.318 | 18.5 | 24.38 |
| O01OB080 | h | Ayudante cantero | 2.636 | 16 | 42.18 |
| O01OA070 | h | Peón ordinario | 2.636 | 14.5 | 38.22 |
|  |  | Total |  |  | 104.78 |

Claves: dimensión, escuadrar, labrador, talla, bloque, piedra, arenisca

**R06PP134** m3 LABRA DE ARENISCA EN FORMAS GEOMÉTRICAS (material; 18/11/2020)
Precio: 138.96
Talla y labra de piedra arenisca en sólido escuadrado, de dimensiones varias, para formación de pieza arquitectónica con formas geométricas simples o compuestas.

| Código | Ud | Descripción | Rendimiento | Precio | Importe |
|---|---|---|---|---|---|
| O01OB070 | h | Oficial cantero | 3.389 | 18.5 | 62.70 |
| O01OB080 | h | Ayudante cantero | 1.695 | 16 | 27.12 |
| O01OA070 | h | Peón ordinario | 3.389 | 14.5 | 49.14 |
|  |  | Total |  |  | 138.96 |

Claves: pieza, escuadrar, labrador, geométrico, piedra, arquitectónico, simple, arenisca, dimensión, compuesto, talla

**A01A020** m3 PASTA DE ESCAYOLA (material; 18/11/2020)
Precio: 97.66
Pasta de escayola amasada manualmente.

| Código | Ud | Descripción | Rendimiento | Precio | Importe |
|---|---|---|---|---|---|
| O01OA070 | h | Peón ordinario | 2.354 | 14.5 | 34.13 |
| P01CY080 | t | Escayola en sacos E-30 (material) | 0.79 | 79.551422849168 | 62.85 |
| P01DW050 | m3 | Agua | 0.7 | 0.9900177073624 | 0.69 |
|  |  | Total |  |  | 97.66 |

Claves: amasado, manual, escayola, pasta

**A01A080** m3 PASTA CEMENTO BLANCO BL-II/A-L 42,5 R (material; 18/11/2020)
Precio: 272.08

| Código | Ud | Descripción | Rendimiento | Precio | Importe |
|---|---|---|---|---|---|
| O01OA070 | h | Peón ordinario | 2.354 | 14.5 | 34.13 |
| P01CC140 | t | Cemento blanco BL-II/A-L 42,5 R sacos (material) | 1.35 | 175.89314600805 | 237.46 |
| P01DW050 | m3 | Agua | 0.51 | 0.9900177073624 | 0.50 |
|  |  | Total |  |  | 272.08 |

Claves: mano, pasta, cemento, blanco, amasado

**R02CG150** u CIMBRA ARCO 1 POSTURA 1200 kg/m2 L<8 m (18/11/2020)
Precio: 1727.36
Cimbra de madera sobre tirantes tornapunteados establecida provisionalmente con el objeto de sostener la construcción hasta que adquiera la consistencia necesaria para su estabilidad, de 8,00 m de luz entre apoyos y anchos de 1,00 m para una carga máxima de trabajo estimada de 1.200 kg/m2, considerando una postura, construida con madera de pino nacional de clase 3ª en sus partes resistentes y madera de encofrar en tablas y tablones para forma, con la directriz, montea y cuaje, dimensionada para soportar sin deformación las cargas previstas en cálculo, con diseño no rígido para facilitar en el momento adecuado el afloje para descimbrado y de fácil armado y desarmado para diferentes posturas, comprendiendo: construcción de la cimbra, con aporte de madera, incluso parte proporcional de mermas, material de unión, cimbrado y posterior descimbrado, por cualquiera de los siguientes procedimientos: acuñado, sacos de arena, cajas de arena, tornillos o gatos y excéntricas, sopandas y puntales, sin incluir andamiada de elevación.

| Código | Ud | Descripción | Rendimiento | Precio | Importe |
|---|---|---|---|---|---|
| O01OB160 | h | Ayudante carpintería | 2.956 | 16 | 47.30 |
| P01ET005 | m3 | Tabla encofrado pino 10-20 cm L=2 m (material) | 0.188 | 251.27449427166 | 47.24 |
| R06MAA040 | m3 | TIRANTE DE MADERA DE PINO VALSAÍN DE 3ª (18/11/2020) | 0.365 | 1280.66 | 467.44 |
| R06MAA050 | m3 | PENDOLÓN DE MADERA DE PINO VALSAÍN DE 3ª (18/11/2020) | 0.09 | 1609.67 | 144.87 |
| R06MAA060 | m3 | PÉNDOLA DE MADERA DE PINO VALSAÍN DE 3ª (18/11/2020) | 0.074 | 1564.7 | 115.79 |
| R06MAA070 | m3 | JABALCÓN MADERA DE PINO VALSAÍN DE 3ª (18/11/2020) | 0.11 | 1343.02 | 147.73 |
| R06MAA030 | m3 | CORREA MADERA PINO VALSAÍN 3ª LUZ<12m (18/11/2020) | 0.419 | 1248.2 | 523.00 |
| R09ISN040 | m2 | ENRIPIADO DE MADERA 15x3,5 cm (18/11/2020) | 12.56 | 18.63 | 233.99 |
|  |  | Total |  |  | 1727.36 |

Claves: unión, tirante, consistencia, objeto, cimbra, areno, cuña, deformación, gato, soporte, pino, cálculo, rígido, armadura, aportación, merma, material, arco, madero, sopanda, clase, montea, construcción, tablón, carga, encofrar, resistencia, nacional, trabajo, máximo, tabla, caja, estable, apoyo, luz, cuaje, excéntrico, puntal, andamio, elevación, dimensión, tornillo
Relación comercial: ADMON: Conselleria, 1674.12, Alicante, 1725.32, Andalucía, 1733.6, Aragón, 1757.96, Asturias, 1802.28, Baleares, 1712.96, Canarias, 1697.44, Cantabria, 1720.71, Castellón, Castilla - La Manc, 1691.22, Castilla y León, 1721.65, Cataluña, 1779.13, Comunitat Valencia, Extremadura, 1690.47, Galicia, 1717.52, Madrid (Comunidad, 1797.66, Murcia (Región), 1715.87, Navarra (Comunidad, 1779.96, País Vasco, 1821.97, Rioja, La, 1751.62, Valencia

**A02S220** l MORTERO EPOXÍDICO TIXOTRÓPICO (material; 18/11/2020)
Precio: 3.93
Mortero tixotrópico de formulación epoxídica, con carga tixotrópica neutra de gel de sílice, preparación para inyecciones con carga, constituido por ligante, endurecedor en proporción 100/35, inhibidor, carga 1-6 mm de tamaño máximo, comprendiendo suministro del material, fabricación del mortero en batidera mecánica a rotación y pérdidas globales consideradas en el proceso de ejecución y aplicación.

| Código | Ud | Descripción | Rendimiento | Precio | Importe |
|---|---|---|---|---|---|
| O01OA040 | h | Oficial segunda | 0.013 | 17.5 | 0.23 |
| O01OA070 | h | Peón ordinario | 0.013 | 14.5 | 0.19 |
| M03HH090 | h | Batidera mecánica (maquinaria) | 0.377 | 0.8000143089797 | 0.30 |
| P01MEZ010 | l | Mortero tixotrópico epoxi (material) | 1 | 3.1400561627453 | 3.14 |
| P01AA084 | kg | Arenilla de polvo de mármol (material) | 0.75 | 0.0900016097602 | 0.07 |
|  |  | Total |  |  | 3.93 |

Claves: mortero, preparación, epoxi, tixotrópico, carga, gel, sílice, ejecución, suministro, material, fabricación, mecánico, aplicación, pérdida, rotación, máximo, ligante, inyección
Relación comercial: ADMON: Conselleria, 3.9, Alicante, 3.96, Andalucía, 3.94, Aragón, Asturias, 3.99, Baleares, 3.93, Canarias, 3.92, Cantabria, Castellón, Castilla - La Manc, Castilla y León, Cataluña, 3.97, Comunitat Valencia, Extremadura, Galicia, Madrid (Comunidad, Murcia (Región), Navarra (Comunidad, País Vasco, 4, Rioja, La, Valencia

**R06PP010** m3 ESCUADRADO PIEDRA GRANITO EN SÓLIDOS (18/11/2020)
Precio: 187.11
Escuadrado en obra de bloque de piedra de granito, de dimensiones varias, para posterior tallado y labra.

| Código | Ud | Descripción | Rendimiento | Precio | Importe |
|---|---|---|---|---|---|
| O01OB070 | h | Oficial cantero | 2.354 | 18.5 | 43.55 |
| O01OB080 | h | Ayudante cantero | 4.707 | 16 | 75.31 |
| O01OA070 | h | Peón ordinario | 4.707 | 14.5 | 68.25 |
|  |  | Total |  |  | 187.11 |

Claves: talla, dimensión, bloque, granito, escuadrar, labrador, piedra

**R06PP130** m3 LABRA PIEZA FORMA ARQUITECTÓNICA (18/11/2020)
Precio: 1431.93
Talla y labra de piedra de sólido escuadrado, de dimensiones varias, para formación de pieza arquitectónica con formas geométricas simples o compuestas e irregulares según patrón existente.

| Código | Ud | Descripción | Rendimiento | Precio | Importe |
|---|---|---|---|---|---|
| O01OB070 | h | Oficial cantero | 33.892 | 18.5 | 627.00 |
| O01OB080 | h | Ayudante cantero | 33.892 | 16 | 542.27 |
| O01OA060 | h | Peón especializado | 16.946 | 15.5 | 262.66 |
|  |  | Total |  |  | 1431.93 |

Claves: compuesto, piedra, pieza, labrador, arquitectónico, dimensión, simple, geométrico, escuadrar, talla
Relación comercial: ADMON: Conselleria, 1400.24, Alicante, 1466.5, Andalucía, 1453.45, Aragón, 1472.43, Asturias, 1506.66, Baleares, 1437.36, Canarias, 1425.49, Cantabria, 1443.46, Castellón, 1423.63, Castilla - La Manc, 1420.41, Castilla y León, 1444.13, Cataluña, 1488.7, Comunitat Valencia, 1446.17, Extremadura, 1419.9, Galicia, 1440.91, Madrid (Comunidad, 1503.28, Murcia (Región), 1439.73, Navarra (Comunidad, 1489.38, País Vasco, 1522.09, Rioja, La, 1467.52, Valencia, 1434.98

**E02ZMA060** m3 EXCAVACIÓN ZANJA SANEAMIENTO A MÁQUINA TERRENO DURO C/RELLENO Y (18/11/2020)
Precio: 17.94
Excavaci?n en zanjas de saneamiento, en terrenos de consistencia dura por medios mec?nicos, con extracci?n de tierras a los bordes, y con posterior relleno y apisonado de las tierras procedentes de la excavaci?n. Incluida parte proporcional de medios auxiliares. Seg?n CTE-DB-HS.

| Código | Ud | Descripción | Rendimiento | Precio | Importe |
|---|---|---|---|---|---|
| O01OA070 | h | Peón ordinario | 0.758 | 14.5 | 10.99 |
| M05EC110 | h | Miniexcavadora hidráulica cadenas 1,2 t | 0.232 | 22.000393496941 | 5.10 |
| M08RI010 | h | Pisón compactador 70 kg | 0.717 | 2.5800461464595 | 1.85 |
|  |  | Total |  |  | 17.94 |

Claves: auxiliar, mecánico, extracción, terreno, medio, zanja, relleno, duro, tierra, máquina, apisonado, saneamiento, excavación

**E02SZ070** m3 RELL/COMP.ZANJA C/RANA S/APOR. (18/11/2020)
Precio: 17.57
relleno, extendido y compactado de tierras propias en zanjas, por medios manuales, con pisón compactador manual tipo rana, en tongadas de 30 cm. de espesor, sin aporte de tierras, incluso regado de las mismas, y con p.p. de medios auxiliares.

| Código | Ud | Descripción | Rendimiento | Precio | Importe |
|---|---|---|---|---|---|
| O01OA070 | h | Peón ordinario | 1.037 | 14.5 | 15.04 |
| M08RI010 | h | Pisón compactador 70 kg | 0.598 | 2.5800461464595 | 1.54 |
| P01DW050 | m3 | Agua | 1 | 0.9900177073624 | 0.99 |
|  |  | Total |  |  | 17.57 |

Claves: auxiliar, medio, compacto, zanja, relleno, tierra, pisón, riego, aportación

**O01OA110** h. Cuadrilla C (mano de obra; 18/11/2020)
Precio: 28.6

| Código | Ud | Descripción | Rendimiento | Precio | Importe |
|---|---|---|---|---|---|
| O01OA050 | h | Ayudante | 0.738 | 16 | 11.81 |
| O01OA060 | h | Peón especializado | 0.738 | 15.5 | 11.44 |
| O01OA070 | h | Peón ordinario | 0.369 | 14.5 | 5.35 |
|  |  | Total |  |  | 28.6 |

Relación comercial: ADMON: Conselleria, 27.22, Alicante, 30.1, Andalucía, 29.54, Aragón, 30.36, Asturias, 31.85, Baleares, 28.84, Canarias, 28.32, Cantabria, 29.1, Castellón, 28.24, Castilla - La Manc, 28.1, Castilla y León, 29.13, Cataluña, 31.07, Comunitat Valencia, 29.22, Extremadura, 28.08, Galicia, 28.99, Madrid (Comunidad, 31.71, Murcia (Región), 28.94, Navarra (Comunidad, 31.1, País Vasco, 32.53, Rioja, La, 30.15, Valencia, 28.73

**O01OA160** h. Cuadrilla H (mano de obra; 18/11/2020)
Precio: 20.08

| Código | Ud | Descripción | Rendimiento | Precio | Importe |
|---|---|---|---|---|---|
| O01OA030 | h. | Oficial primera | 0.582 | 18.5 | 10.77 |
| O01OA050 | h | Ayudante | 0.582 | 16 | 9.31 |
|  |  | Total |  |  | 20.08 |

**E02EMA010** m3 EXCAVACIÓN ZANJA A MÁQUINA TERRENOS DISGREGADOS A BORDES (18/11/2020)
Precio: 4.26
Excavación en zanjas, en terrenos disgregados por medios mecánicos, con extracción de tierras a los bordes, sin carga ni transporte al vertedero. Incluida parte proporcional de medios auxiliares. Según CTE-DB-SE-C y NTE-ADZ.

| Código | Ud | Descripción | Rendimiento | Precio | Importe |
|---|---|---|---|---|---|
| O01OA070 | h | Peón ordinario | 0.08 | 14.5 | 1.16 |
| M05RN020 | h. | Retrocargadora neumáticos 75 CV (maquinaria) | 0.12 | 25.87 | 3.10 |
|  |  | Total |  |  | 4.26 |

Claves: vertedero, auxiliar, mecánico, extracción, transporte, disgregado, terreno, medio, zanja, tierra, carga, máquina, excavación

**E02SZ060** m3 RELL.TIERR.ZANJA MANO S/APORT. (18/11/2020)
Precio: 5.9
Relleno y extendido de tierras propias en zanjas, por medios manuales, sin aporte de tierras, y con p.p. de medios auxiliares.

| Código | Ud | Descripción | Rendimiento | Precio | Importe |
|---|---|---|---|---|---|
| O01OA070 | h | Peón ordinario | 0.407 | 14.5 | 5.90 |
|  |  | Total |  |  | 5.9 |

Claves: auxiliar, medio, zanja, relleno, tierra, manual, aportación

**E02CMA030** m3 EXCAVACIÓN VACIADO A MÁQUINA TERRENOS FLOJOS <2 m ACOPIO OBRA (18/11/2020)
Precio: 1.61
Excavación a cielo abierto en vaciado de hasta 2 m de profundidad en terrenos flojos, por medios mecánicos, con extracción de tierras sobre camión y acopio en el interior de la obra a una distancia menor de 150 m, ida y vuelta del vaciado. Incluida parte proporcional de medios auxiliares. Según CTE-DB-SE-C y NTE-ADV.

| Código | Ud | Descripción | Rendimiento | Precio | Importe |
|---|---|---|---|---|---|
| O01OA070 | h | Peón ordinario | 0.02 | 14.5 | 0.29 |
| M05EC010 | h | Excavadora hidráulica cadenas 90 cv (maquinaria) | 0.032 | 40.660727253893 | 1.30 |
| M07CB030 | h. | Camión basculante 6x4 20 t. | 0.032 | 0.5600100162858 | 0.02 |
|  |  | Total |  |  | 1.61 |

Claves: auxiliar, mecánico, extracción, interior, terreno, medio, flojo, camión, tierra, acopiar, abierto, máquina, cielo, vaciado, excavación

**E02SA020** m2 COMPACTACIÓN TERRENO CIELO ABIERTO MECÁNICA C/APORTE (18/11/2020)
Precio: 8.46
Compactación de terrenos a cielo abierto por medios mecánicos, con aporte de tierras, incluido regado de los mismos, sin definir grado de compactación mínimo y con parte proporcional de medios auxiliares. Según CTE-DB-SE-C.

| Código | Ud | Descripción | Rendimiento | Precio | Importe |
|---|---|---|---|---|---|
| O01OA070 | h | Peón ordinario | 0.136 | 14.5 | 1.97 |
| M07AA030 | h | Dumper rígido autocargable 2000 kg - 4x4 (maquinaria) | 0.08 | 5.6201005205823 | 0.45 |
| M08RT020 | h | Rodillo compactador tándem 2500 kg a=110 cm (maquinaria) | 0.12 | 35.990643725224 | 4.32 |
| M08CA110 | h | Cisterna camión 10.000 l. | 0.016 | 15.370274911272 | 0.25 |
| E02W010 | m3 | APORTE TIERRAS DE PRESTAMO d<10 km (18/11/2020) | 0.1 | 14.72 | 1.47 |
|  |  | Total |  |  | 8.46 |

Claves: auxiliar, mecánico, terreno, medio, graduación, compacto, tierra, abierto, cielo, riego, aportación

**P15AI170** m. C.aisl.l.halóg.RZ1-k 0,6/1kV 3x4mm2 Cu
Precio: 1.71

| Código | Ud | Descripción | Rendimiento | Precio | Importe |
|---|---|---|---|---|---|
| P15AI171 | m. | C.aisl.l.halóg.RZ1-k 0,6/1kV 3x6mm2 Cu | 1 | 1.7100305854441 | 1.71 |
|  |  | Total |  |  | 1.71 |

**TRANS1** m3 TRANSP.VERTED.<20km.CARGA MAN. (25/07/2006)
Precio: 7.41
Transporte de escombros al vertedero, a una distancia menor de 20 km., considerando ida y vuelta, con camión bañera basculante cargado a mano (considerando 2 peones) y canon de vertedero y con p.p. de medios auxiliares, considerando también la carga.

| Código | Ud | Descripción | Rendimiento | Precio | Importe |
|---|---|---|---|---|---|
| O01OA070 | h | Peón ordinario | 0.072 | 14.5 | 1.04 |
| M07CB010 | h | Camión basculante 4x2 10 t | 0.216 | 28.2 | 6.09 |
| M07N060 | m3 | Canon de vertedero (maquinaria) | 0.719 | 0.080001430898 | 0.06 |
| %0300 | % | Medios auxiliares | 3 % | 7.19 | 0.22 |
|  |  | Total |  |  | 7.41 |

**515.2** (25/07/2006)
Transporte de escombros al vertedero, a una distancia menor de 20 km., considerando ida y vuelta, con camión bañera basculante cargado a mano (considerando 2 peones) y canon de vertedero y con p.p. de medios auxiliares, considerando también la carga.

| Código | Ud | Descripción | Rendimiento | Precio |
|---|---|---|---|---|
| O01OA070 | h | Peón ordinario | 0 | 14.5 |
| M07CB030 | h. | Camión basculante 6x4 20 t. | 0 | 0.5600100162858 |
| M07N060 | m3 | Canon de vertedero | 0 | 0.080001430898 |
| %0300 | % | Medios auxiliares | 3 % |  |

**E07WT010** m2 TABLERO IPN-80 + 100x25x4 cm + CAPA COMPRESIÓN (18/11/2020)
Precio: 40.15
Tablero formado por perfiles de acero IPN-80 separados 1 m y rasillón machihembrado de 100x25x4 cm, capa de compresión de 2 cm de hormigón de dosificación 330 kg, elaborado en obra y mallazo de acero #150x300x6 mm, i/p.p. de apertura de huecos para recibir perfiles, replanteo, nivelación, aplomado, enjarjes, mermas y roturas, humedecido de las piezas, rejuntado, limpieza y medios auxiliares. Según RC-08, CTE-SE-F y NTE-EAV. Medido deduciendo huecos.

| Código | Ud | Descripción | Rendimiento | Precio | Importe |
|---|---|---|---|---|---|
| O01OA030 | h. | Oficial primera | 0.612 | 18.5 | 11.32 |
| O01OA050 | h | Ayudante | 0.612 | 16 | 9.79 |
| P03ALP010 | kg | Acero laminado S 275 JR | 6.24 | 0.9300166341889 | 5.80 |
| P01LG160 | u | Rasillón cerámico machihembrado 100x25x4 cm | 4 | 0.5500098374235 | 2.20 |
| P03AM080 | m2 | Malla 15x30x6 cm 2,096 kg/m2 | 1.15 | 1.4600261138879 | 1.68 |
| P03ACA010 | kg | Acero corrugado B 400 S/SD 6 mm (material) | 10.9 | 0.6300112683215 | 6.87 |
| A02A080 | m3 | MORTERO CEMENTO M-5 | 0.01 | 63.84 | 0.64 |
| A03H090 | m3 | HORMIGÓN DOSIF. 330 kg /CEMENTO Tmáx.20 mm | 0.02 | 72.33 | 1.45 |
| %0050 | % | Medios auxiliares | 0.5 % | 39.75 | 0.20 |
| %PM01 | % | Pequeño material | 0.5 % | 39.95 | 0.20 |
|  |  | Total |  |  | 40.15 |

Claves: perfil, medición, nivel, merma, rotura, humedad, pieza, junta, limpieza, auxiliar, rasillón, medio, hueco, capa, tablero, compresión, acero, unión, hormigón, dosificación, elaboración, mallazo, replanteo

**E08PB010** m2 REVESTIMIENTO MORTERO MONOCAPA ACABADO FINO (18/11/2020)
Precio: 24.69
Revestimiento de fachadas con mortero monocapa, de 1,5 mm de espesor, impermeable al agua de lluvia, clase CSIV-W2 hidrófugo, en color igual al acabado actual del auditorio, textura fina, acabado fratasado circular mediante llana, para revestimiento de paramentos exteriores de fábrica de ladrillo, bloques de hormigón o termoarcilla. Incluyendo parte proporcional de colocación de malla mortero en los encuentros de soportes de distinta naturaleza. Incluso p/p de preparación de la superficie soporte, colocación de perfiles de arranque y de esquina, formación de juntas de construcción, juntas de dilatación con perfiles, rincones, encuentros, maestras, aristas, mochetas, incluso acabado de jambas y dinteles, remates en los encuentros con paramentos, revestimientos u otros elementos recibidos en su superficie, incluso p.p. de medios auxiliares. Medido deduciendo huecos superiores a 1m2. Mortero con marcado CE y DdP (Declaración de prestaciones) según Reglamento (UE) 305/2011.

| Código | Ud | Descripción | Rendimiento | Precio | Importe |
|---|---|---|---|---|---|
| O01OA030 | h. | Oficial primera | 0.179 | 18.5 | 3.31 |
| O01OA050 | h | Ayudante | 0.179 | 16 | 2.86 |
| O01OA070 | h | Peón ordinario | 0.179 | 14.5 | 2.60 |
| P04RM040 | kg | Mortero monocapa raspado fino (material) | 26 | 0.5900105528725 | 15.34 |
| P01DW050 | m3 | Agua | 0.008 | 0.9900177073624 | 0.01 |
| P04RW020 | m2 | Malla fibra vidrio 10x10mm 110g/m2 | 0.6 | 0.5500098374235 | 0.33 |
| %0050 | % | Medios auxiliares | 0.5 % | 24.45 | 0.12 |
| %PM01 | % | Pequeño material | 0.5 % | 24.57 | 0.12 |
|  |  | Total |  |  | 24.69 |

**E06PA040** m ALBARDILLA PIEDRA CALIZA 35x3 cm (18/11/2020)
Precio: 28.74
Albardilla de piedra caliza labrada con textura apomazada en caras vistas de 35x3 cm en sección rectangular, recibida con mortero de cemento CEM II/B-P 32,5 N y arena de río M-5, i/p.p. nivelación, asiento, rejuntado, sellado de juntas, labrado de cantos vistos y limpieza, s/NTE-EFP, medido en su longitud. Albardilla y componentes del mortero con marcado CE y DdP (Declaración de prestaciones) según Reglamento (UE) 305/2011.

| Código | Ud | Descripción | Rendimiento | Precio | Importe |
|---|---|---|---|---|---|
| O01OA030 | h. | Oficial primera | 0.235 | 18.5 | 4.35 |
| O01OA040 | h | Oficial segunda | 0.235 | 17.5 | 4.11 |
| O01OA070 | h | Peón ordinario | 0.094 | 14.5 | 1.36 |
| P10AN020 | m | Albardilla piedra caliza 35x3 cm (material) | 1 | 18.180325171563 | 18.18 |
| A02A080 | m3 | MORTERO CEMENTO M-5 | 0.006 | 63.84 | 0.38 |
| A01L090 | m3 | LECHADA CEM. BLANCO BL 22,5 X | 0.001 | 82.32 | 0.08 |
| %0050 | % | Medios auxiliares | 0.5 % | 28.46 | 0.14 |
| %PM01 | % | Pequeño material | 0.5 % | 28.60 | 0.14 |
|  |  | Total |  |  | 28.74 |

Claves: cemento, nivel, asiento, junta, canto, limpieza, medición, marco, círculo, textura, componente, calizo, río, areno, labrador, apomazar, cara, sección, mortero, albardilla, piedra
Relación comercial: ADMON: Conselleria, 28.19, Alicante, 29.28, Andalucía, 29.04, Aragón, 29.35, Asturias, 29.89, Baleares, 28.79, Canarias, 28.6, Cantabria, 28.88, Castellón, 28.67, Castilla - La Manc, 28.53, Castilla y León, 28.9, Cataluña, 29.61, Comunitat Valencia, 28.93, Extremadura, 28.52, Galicia, 28.85, Madrid (Comunidad, 29.83, Murcia (Región), 28.83, Navarra (Comunidad, 29.62, País Vasco, 30.12, Rioja, La, 28.55, Valencia, 28.73

**A02A080nn** m3 MORTERO CEMENTO 1:3 (material; 18/11/2020)
Precio: 86.28
Mortero de cemento CEM II/B-P 32,5 N y arena de río de dosificación 1/3, confeccionado con hormigonera de 250 l., s/RC-03.

| Código | Ud | Descripción | Rendimiento | Precio | Importe |
|---|---|---|---|---|---|
| O01OA070 | h | Peón ordinario | 1.6 | 14.5 | 23.20 |
| P01CC020 | t. | Cemento CEM II/B-P 32,5 N sacos | 0.454 | 92.461653760328 | 41.98 |
| P01AA085 | m3 | Arena triturada lavada 0/3 mm (material) | 1.1 | 18.570332147191 | 20.43 |
| P01DW050 | m3 | Agua | 0.25 | 0.9900177073624 | 0.25 |
| M03HH020 | h. | Hormigonera 200 l. gasolina | 0.174 | 2.3900427480768 | 0.42 |
|  |  | Total |  |  | 86.28 |

Claves: areno, mortero, hormigón, río, dosificación, confeccionar, cemento

**PBPL.1a** m³ Lechada cto 1:2 CEM II/B-P 32.5N (material; 18/11/2020)
Precio: 90.6
Lechada de cemento 1:2 confeccionada en obra con cemento portland con adición puzolánica (CEM II/B-P 32.5 N, según UNE-EN 197-1) envasado.

| Código | Ud | Descripción | Rendimiento | Precio | Importe |
|---|---|---|---|---|---|
| O01OA060 | h | Peón especializado | 3.295 | 15.5 | 51.07 |
| PBAC.2ab | t | CEM II/B-P 32.5 N envasado | 0.426 | 90.831624605781 | 38.69 |
| P01DW050 | m3 | Agua | 0.852 | 0.9900177073624 | 0.84 |
|  |  | Total |  |  | 90.6 |

Claves: lechada, amasado, mano, cemento
Relación comercial: ADMON: Conselleria, 84.44, Alicante, 97.32, Andalucía, 94.79, Aragón, 98.48, Asturias, 105.13, Asturias, Principado de, 90.6, Baleares, 91.66, Balears, Illes, Canarias, 89.35, Cantabria, 92.84, Castellón, 88.99, Castilla - La Manc, 88.36, Castilla - La Mancha, Castilla y León, 92.97, Cataluña, 101.64, Comunitat Valencia, 93.37, Comunitat Valenciana, Extremadura, 88.26, Galicia, 92.35, Madrid (Comunidad, 104.47, Madrid (Comunidad de), Murcia (Región de), Murcia (Región), 92.12, Navarra (Comunidad, 101.77, Navarra (Comunidad Foral, País Vasco, 108.13, Rioja, La, 97.52, Valencia, 91.2

**PBPM.1db** m3 Mto cto M-5 mec (material; 18/11/2020)
Precio: 63.46
Mortero de albañilería M-5 confeccionado in situ con hormigonera, realizado con cemento común CEM-II/B-P/32,5N y arena de granulometría 0/3 lavada, con una resistencia a compresión de 5 N/mm2, según UNE-EN 998-2.

| Código | Ud | Descripción | Rendimiento | Precio | Importe |
|---|---|---|---|---|---|
| O01OA070 | h | Peón ordinario | 1.695 | 14.5 | 24.58 |
| PBAC.2aa | t | CEM II/B-P 32.5 N granel | 0.247 | 86.311543760046 | 21.32 |
| PBRA.1abb | t | Arena 0/3 triturada lvd 10km (material) | 1.755 | 9.0501618703327 | 15.88 |
| P01DW050 | m3 | Agua | 0.256 | 0.9900177073624 | 0.25 |
| MMMH11cae | h | Hgn diesel conve 300l (maquinaria) | 0.588 | 2.4300434635258 | 1.43 |
|  |  | Total |  |  | 63.46 |

Relación comercial: Alicante, 63.46, Andalucía, Aragón, Asturias, Principado de, Balears, Illes, Canarias, Cantabria, Castellón, Castilla - La Mancha, Castilla y León, Cataluña, Comunitat Valenciana, Extremadura, Galicia, Madrid (Comunidad de), Murcia (Región de), Navarra (Comunidad Foral, País Vasco, Rioja, La, Valencia

**A03H050** m3 HORMIGÓN DOSIF. 250 kg /CEMENTO Tmáx.20 mm (material; 18/11/2020)
Precio: 67.41
Hormigón de dosificación 250 kg con cemento CEM II/B-P 32,5 N, arena de río y árido rodado Tmáx 20 mm, con hormigonera de 300 l, para vibrar y consistencia plástica.

| Código | Ud | Descripción | Rendimiento | Precio | Importe |
|---|---|---|---|---|---|
| O01OA070 | h | Peón ordinario | 0.785 | 14.5 | 11.383 |
| M03HH030 | h | Hormigonera 300 l gasolina | 0.518 | 3.6400651058576 | 1.886 |
| P01CC020 | t. | Cemento CEM II/B-P 32,5 N sacos | 0.258 | 92.461653760328 | 23.855 |
| P01AA030 | t | Arena de río 0/6 mm | 0.697 | 16.640297626778 | 11.598 |
| P01AG020 | t | Garbancillo 4/20 mm | 1.393 | 13.290237707925 | 18.513 |
| P01DW050 | m3 | Agua | 0.18 | 0.9900177073624 | 0.178 |
|  |  | Total |  |  | 67.41 |

Claves: areno, consistencia, vibración, hormigón, cemento, dosificación, rodar, plástico, río

**A01A010** m3 PASTA DE CAL APAGADA AMASADA (18/11/2020)
Precio: 70.77
Pasta de cal viva apagada, amasada manualmente.

| Código | Ud | Descripción | Rendimiento | Precio | Importe |
|---|---|---|---|---|---|
| O01OA070 | h | Peón ordinario | 2.354 | 14.5 | 34.13 |
| P01CL030 | t | Cal hidratada en sacos S (material) | 0.35 | 102.72183727299 | 35.95 |
| P01DW050 | m3 | Agua | 0.7 | 0.9900177073624 | 0.69 |
|  |  | Total |  |  | 70.77 |

Claves: amasado, manual, pasta, vivo, apagado, cal

**A02M040** m3 MORTERO BASTARDO CAL M-5 CEM BL-II/A-L 42,5 R (18/11/2020)
Precio: 105.78
Mortero bastardo con cemento blanco BL-II/A-L 42,5 R, cal y arena de río M-5, confeccionado con hormigonera de 200 l, s/RC-08.

| Código | Ud | Descripción | Rendimiento | Precio | Importe |
|---|---|---|---|---|---|
| O01OA070 | h | Peón ordinario | 1.695 | 14.5 | 24.58 |
| MMMA21c | h | Hormigonera dsl y gasl (maquinaria) | 0.471 | 1.9400346992757 | 0.91 |
| P01CC140 | t | Cemento blanco BL-II/A-L 42,5 R sacos | 0.27 | 175.89314600805 | 47.49 |
| P01AA020 | m3 | Arena de río 0/6 mm. | 0.98 | 13.770246293313 | 13.49 |
| P01DW050 | m3 | Agua | 0.2 | 0.9900177073624 | 0.20 |
| A01A010 | m3 | PASTA DE CAL APAGADA AMASADA | 0.27 | 70.77 | 19.11 |
|  |  | Total |  |  | 105.78 |

Claves: cemento, confeccionar, blanco, bastardo, río, hormigón, areno, mortero, cal

**A05M030** ms ALQ. M2 ENCOF. MURO 2 CARAS h=6m
Precio: 4.83
Mes alquiler m2 de encofrado de muro 2 caras de 6 m. de altura con panel metálico-fenólico de 3,00x1,00 m. con grapa unión paneles.

| Código | Ud | Descripción | Rendimiento | Precio | Importe |
|---|---|---|---|---|---|
| M13EA510 | d. | Panel metálico-fenól. 3,00x1,00 (maquinaria) | 5.267 | 0.6400114471838 | 3.37 |
| M13EA520 | d. | Grapa unión paneles met. (maquinaria) | 21.279 | 0.0600010731735 | 1.28 |
| M13EA530 | d. | Tuerca palomilla (maquinaria) | 1.915 | 0.0200003577245 | 0.04 |
| M13EA540 | d. | Placa tuerca palomilla (maquinaria) | 1.915 | 0.0200003577245 | 0.04 |
| M13EA550 | d. | Barra dywidag 1,00 m. (maquinaria) | 4.787 | 0.0200003577245 | 0.10 |
|  |  | Total |  |  | 4.83 |

Claves: unión, cara, mes, encofrar, panel, muro, grapa, alquiler

**A06T050** h. GRÚA TORRE 40 m. FLECHA, 1000 kg. (12/02/2019)
Precio: 11.24
Alquiler de grúa torre de 40 m. de flecha y 1.000 kg. de carga en punta, incluyendo cimentación, montaje, desmontaje y medios auxiliares.

| Código | Ud | Descripción | Rendimiento | Precio | Importe |
|---|---|---|---|---|---|
| M02GT250 | ms | Alquiler grúa torre 40 m. 1000 kg. (maquinaria) | 0.004 | 723.01293174039 | 2.89 |
| M02GT360 | mes | Contrato mantenimiento (maquinaria) | 0.004 | 33.420597757627 | 0.13 |
| M02GT370 | mes | Alquiler telemando (maquinaria) | 0.004 | 15.910284569834 | 0.06 |
| M02GT320 | ud | Mont/desm. grúa torre 40 m. flecha (maquinaria) | 0.001 | 2138.8182546995 | 2.14 |
| M02GE050 | h | Grúa telescópica autoprop. 60 t (maquinaria) | 0.02 | 42.070752473469 | 0.84 |
| M02GT380 | ud | Tramo de empotramiento grúa torre <40 m (maquinaria) | 0.001 | 460.14823016739 | 0.46 |
| E04AB020 | kg | ACERO CORRUGADO B 500 S | 1.613 | 0.92 | 1.48 |
| E04CM050 | m3 | HORMIGÓN HA-25/P/20/I V. MANUAL (18/11/2020) | 0.046 | 70.47 | 3.24 |
|  |  | Total |  |  | 11.24 |

Claves: auxiliar, cimiento, medio, punta, carga, desmontable, alquiler, flecha, torre, grúa, montaje

**E02W010** m3 APORTE TIERRAS DE PRESTAMO d<10 km (18/11/2020)
Precio: 14.72
Tierras de préstamo procedentes de lugares próximos a la obra desde una distancia menor de 10 km. Incluida parte proporcional del canón de tierras de préstamo. Para una densidad de tierra de 1,5 t/m3.

| Código | Ud | Descripción | Rendimiento | Precio | Importe |
|---|---|---|---|---|---|
| O01OA020 | h | Capataz | 0.004 | 21.39 | 0.09 |
| M05EC030 | h | Excavadora hidráulica cadenas 195 cv (maquinaria) | 0.008 | 61.381097856467 | 0.49 |
| M07CB030 | h. | Camión basculante 6x4 20 t. | 0.048 | 0.5600100162858 | 0.03 |
| M07N020 | m3 | Canon tierras de préstamos (maquinaria) | 0.799 | 1.2400221789185 | 0.99 |
| P01AA010 | m3 | Tierra vegetal (material) | 1 | 13.120234667267 | 13.12 |
|  |  | Total |  |  | 14.72 |

Claves: tierra, densidad, préstamo, aportación

**E04CM050** m3 HORMIGÓN HA-25/P/20/I V. MANUAL (18/11/2020)
Precio: 70.47
Hormigón en masa HA-25/P/20/I, elaborado en central en relleno de zapatas y zanjas de cimentación, incluso encamillado de pilares y muros, vertido por medios manuales, vibrado y colocación. Según normas NTE-CSZ , EHE-08 y CTE-SE-C.

| Código | Ud | Descripción | Rendimiento | Precio | Importe |
|---|---|---|---|---|---|
| O01OA030 | h. | Oficial primera | 0.076 | 18.5 | 1.41 |
| O01OA070 | h | Peón ordinario | 0.076 | 14.5 | 1.10 |
| M11HV120 | h | Aguja eléct.c/convertid.gasolina D=79mm | 0.084 | 2.5400454310105 | 0.21 |
| P01HA450n | m3 | Hormigón HA-25/B/20/I central | 1.08 | 62.73112200287 | 67.75 |
|  |  | Total |  |  | 70.47 |

Claves: relleno, zapata, manual, masa, elaboración, central, vertedero, cimiento, medio, vibración, colocación, norma, zanja, soporte, hormigón, muro

**R03DDF010** m3 DEMOLICIÓN MANUAL MURO LADRILLO MACIZO (18/11/2020)
Precio: 27.31
Demolición de muro de fábrica de ladrillo macizo o de tejar, realizada por medios manuales, incluyendo retirada de escombros y carga, sin incluir transporte a vertedero o planta de reciclaje. Conforme a NTE ADD-13 y/ó NTE ADD-9. Medido el volumen ejecutado deduciendo huecos.

| Código | Ud | Descripción | Rendimiento | Precio | Importe |
|---|---|---|---|---|---|
| O01OA070 | h | Peón ordinario | 1.883 | 14.5 | 27.30 |
| P01DW050 | m3 | Agua | 0.01 | 0.9900177073624 | 0.01 |
|  |  | Total |  |  | 27.31 |

Claves: ladrillo, manual, escombro, muro, hueco, carga, medio, ejecución, vertedero, demolición, fábrica, planta, teja, medición, transporte, macizo

**R06MAA030** m3 CORREA MADERA PINO VALSAÍN 3ª LUZ<12m (18/11/2020)
Precio: 1248.2
Suministro de correa de madera de pino Valsaín para armadura de luz <12 m, de calidad 3ª III-65 según norma Afnor, con un envejecimiento natural de un año, de dimensiones y escuadrías según planos de detalle, mediante ejecución en taller o en obra del corte en largo. Incluso ayudas de albañilería en preparación de montaje.

| Código | Ud | Descripción | Rendimiento | Precio | Importe |
|---|---|---|---|---|---|
| O01OB150 | h | Oficial 1ª carpintería | 3.766 | 18.5 | 69.671 |
| O01OB160 | h | Ayudante carpintería | 3.766 | 16 | 60.256 |
| O01OA050 | h | Ayudante | 2.354 | 16 | 37.664 |
| O01OA070 | h | Peón ordinario | 2.354 | 14.5 | 34.133 |
| M12T050 | h | Taladro percutor eléctrico pequeño | 0.706 | 1.0500187805358 | 0.741 |
| M11MM020 | h | Motosierra gasolina (maquinaria) | 0.706 | 3.8900695774137 | 2.746 |
| P01EFB200 | m3 | Pino Valsaín c/III-65 <12 m sin secar (material) | 1.1 | 948.16695882387 | 1042.984 |
|  |  | Total |  |  | 1248.2 |

Claves: preparación, dimensión, plano, taller, corte, ayuda, natural, correa, envejecer, ejecución, madero, montaje, pino, Valsaín, suministro, armadura, calidad, norma, luz, albañil
Relación comercial: ADMON: Conselleria, 1229.14, Alicante, 1247.67, Andalucía, 1250.68, Aragón, 1259.49, Asturias, 1275.5, Baleares, 1243.19, Canarias, 1237.61, Cantabria, 1245.97, Castellón, Castilla - La Manc, 1235.31, Castilla y León, 1246.35, Cataluña, 1267.14, Comunitat Valencia, Extremadura, 1235.05, Galicia, 1244.88, Madrid (Comunidad, 1273.84, Murcia (Región), 1244.28, Navarra (Comunidad, 1267.44, País Vasco, 1282.62, Rioja, La, 1257.2, Valencia

**R06MAA040** m3 TIRANTE DE MADERA DE PINO VALSAÍN DE 3ª (18/11/2020)
Precio: 1280.66
Suministro de tirante de madera de pino Valsaín para armadura de luz <12 m, de calidad 3ª III-65 según norma Afnor, con un envejecimiento natural de un año, de dimensiones y escuadrías según planos de detalle, mediante ejecución en taller o en obra del corte en largo. Incluso ayudas de albañilería en preparación de montaje.

| Código | Ud | Descripción | Rendimiento | Precio | Importe |
|---|---|---|---|---|---|
| O01OB150 | h | Oficial 1ª carpintería | 4.707 | 18.5 | 87.080 |
| O01OB160 | h | Ayudante carpintería | 4.707 | 16 | 75.312 |
| O01OA050 | h | Ayudante | 2.354 | 16 | 37.664 |
| O01OA070 | h | Peón ordinario | 2.354 | 14.5 | 34.133 |
| M12T050 | h | Taladro percutor eléctrico pequeño | 0.706 | 1.0500187805358 | 0.741 |
| M11MM020 | h | Motosierra gasolina | 0.706 | 3.8900695774137 | 2.746 |
| P01EFB200 | m3 | Pino Valsaín c/III-65 <12 m sin secar | 1.1 | 948.16695882387 | 1042.984 |
|  |  | Total |  |  | 1280.66 |

Claves: ejecución, dimensión, preparación, albañil, ayuda, corte, taller, plano, montaje, norma, madero, tirante, pino, Valsaín, suministro, armadura, luz, calidad, envejecer, natural
Relación comercial: ADMON: Conselleria, 1256.85, Alicante, 1280, Andalucía, 1283.77, Aragón, 1294.79, Asturias, 1314.79, Baleares, 1274.4, Canarias, 1267.44, Cantabria, 1277.88, Castellón, Castilla - La Manc, 1264.57, Castilla y León, 1278.36, Cataluña, 1304.34, Comunitat Valencia, Extremadura, 1264.23, Galicia, 1276.52, Madrid (Comunidad, 1312.71, Murcia (Región), 1275.77, Navarra (Comunidad, 1304.71, País Vasco, 1323.68, Rioja, La, 1291.92, Valencia

**R06MAA050** m3 PENDOLÓN DE MADERA DE PINO VALSAÍN DE 3ª (18/11/2020)
Precio: 1609.67
Suministro de pendolón de madera de pino Valsaín para armadura de luz <12 m, de calidad 3ª III-65 según norma Afnor, con un envejecimiento natural de un año, de dimensiones y escuadrías según planos de detalle, mediante ejecución en taller o en obra del corte en largo. Incluso ayudas de albañilería en preparación de montaje.

| Código | Ud | Descripción | Rendimiento | Precio | Importe |
|---|---|---|---|---|---|
| O01OB150 | h | Oficial 1ª carpintería | 11.297 | 18.5 | 208.9945 |
| O01OB160 | h | Ayudante carpintería | 11.297 | 16 | 180.7520 |
| O01OA050 | h | Ayudante | 5.649 | 16 | 90.3840 |
| O01OA070 | h | Peón ordinario | 5.649 | 14.5 | 81.9105 |
| M12T050 | h | Taladro percutor eléctrico pequeño | 0.941 | 1.0500187805358 | 0.9881 |
| M11MM020 | h | Motosierra gasolina | 0.941 | 3.8900695774137 | 3.6606 |
| P01EFB200 | m3 | Pino Valsaín c/III-65 <12 m sin secar | 1.1 | 948.16695882387 | 1042.9837 |
|  |  | Total |  |  | 1609.67 |

Claves: montaje, dimensión, norma, preparación, albañil, ayuda, corte, taller, ejecución, calidad, plano, natural, pendolón, luz, armadura, suministro, Valsaín, pino, madero, envejecer
Relación comercial: ADMON: Conselleria, 1552.52, Alicante, 1608.09, Andalucía, 1617.13, Aragón, 1643.57, Asturias, 1691.57, Baleares, 1594.65, Canarias, 1577.93, Cantabria, 1603.01, Castellón, Castilla - La Manc, 1571.04, Castilla y León, 1604.14, Cataluña, 1666.5, Comunitat Valencia, Extremadura, 1570.25, Galicia, 1599.73, Madrid (Comunidad, 1686.61, Murcia (Región), 1597.93, Navarra (Comunidad, 1667.41, País Vasco, 1712.93, Rioja, La, 1636.68, Valencia

**R06MAA060** m3 PÉNDOLA DE MADERA DE PINO VALSAÍN DE 3ª (18/11/2020)
Precio: 1564.7
Suministro de péndola de madera de pino Valsaín para armadura de luz <12 m, de calidad 3ª III-65 según norma Afnor, con un envejecimiento natural de un año, de dimensiones y escuadrías según planos de detalle, mediante ejecución en taller o en obra del corte en largo. Incluso ayudas de albañilería en preparación de montaje.

| Código | Ud | Descripción | Rendimiento | Precio | Importe |
|---|---|---|---|---|---|
| O01OB150 | h | Oficial 1ª carpintería | 10.826 | 18.5 | 200.28 |
| O01OB160 | h | Ayudante carpintería | 10.826 | 16 | 173.22 |
| O01OA050 | h | Ayudante | 4.707 | 16 | 75.31 |
| O01OA070 | h | Peón ordinario | 4.707 | 14.5 | 68.25 |
| M12T050 | h | Taladro percutor eléctrico pequeño | 0.941 | 1.0500187805358 | 0.99 |
| M11MM020 | h | Motosierra gasolina | 0.941 | 3.8900695774137 | 3.66 |
| P01EFB200 | m3 | Pino Valsaín c/III-65 <12 m sin secar | 1.1 | 948.16695882387 | 1042.98 |
|  |  | Total |  |  | 1564.7 |

Claves: norma, preparación, envejecer, pendola, madero, pino, Valsaín, suministro, armadura, calidad, albañil, natural, ayuda, corte, taller, ejecución, plano, dimensión, montaje, luz
Relación comercial: ADMON: Conselleria, 1509.92, Alicante, 1563.18, Andalucía, 1571.84, Aragón, 1597.17, Asturias, 1643.19, Baleares, 1550.3, Canarias, 1534.28, Cantabria, 1558.31, Castellón, Castilla - La Manc, 1527.68, Castilla y León, 1559.39, Cataluña, 1619.15, Comunitat Valencia, Extremadura, 1526.91, Galicia, 1555.17, Madrid (Comunidad, 1638.42, Murcia (Región), 1553.43, Navarra (Comunidad, 1620.02, País Vasco, 1663.64, Rioja, La, 1590.57, Valencia

**R06MAA070** m3 JABALCÓN MADERA DE PINO VALSAÍN DE 3ª (18/11/2020)
Precio: 1343.02
Suministro de jabalcón de madera de pino Valsaín para armadura de luz <12 m de calidad 3ª III-65 según norma Afnor, con un envejecimiento natural de un año, de dimensiones y escuadrías según planos de detalle, mediante ejecución en taller o en obra del corte en largo. Incluso ayudas de albañilería en preparación de montaje.

| Código | Ud | Descripción | Rendimiento | Precio | Importe |
|---|---|---|---|---|---|
| O01OB150 | h | Oficial 1ª carpintería | 6.119 | 18.5 | 113.202 |
| O01OB160 | h | Ayudante carpintería | 6.119 | 16 | 97.904 |
| O01OA050 | h | Ayudante | 2.354 | 16 | 37.664 |
| O01OA070 | h | Peón ordinario | 3.295 | 14.5 | 47.778 |
| M12T050 | h | Taladro percutor eléctrico pequeño | 0.706 | 1.0500187805358 | 0.741 |
| M11MM020 | h | Motosierra gasolina | 0.706 | 3.8900695774137 | 2.746 |
| P01EFB200 | m3 | Pino Valsaín c/III-65 <12 m sin secar | 1.1 | 948.16695882387 | 1042.984 |
|  |  | Total |  |  | 1343.02 |

Claves: jabalcón, dimensión, plano, ejecución, taller, corte, ayuda, preparación, natural, albañil, envejecer, calidad, luz, armadura, suministro, Valsaín, pino, madero, montaje, norma
Relación comercial: ADMON: Conselleria, 1312.06, Alicante, 1342.17, Andalucía, 1347.06, Aragón, 1361.39, Asturias, 1387.39, Baleares, 1334.89, Canarias, 1325.83, Cantabria, 1339.42, Castellón, Castilla - La Manc, 1322.1, Castilla y León, 1340.02, Cataluña, 1373.8, Comunitat Valencia, Extremadura, 1321.67, Galicia, 1337.64, Madrid (Comunidad, 1384.7, Murcia (Región), 1336.67, Navarra (Comunidad, 1374.3, País Vasco, 1398.95, Rioja, La, 1357.64, Valencia

**R09ISN040** m2 ENRIPIADO DE MADERA 15x3,5 cm (18/11/2020)
Precio: 18.63
Enripiado o entablado de cubierta de tablas de madera sin cepillar de ripia de pino nacional, con envejecimiento natural de un año, de dimensiones 15x3,5 cm.y longitudes variables, colocada a tope transversal con clavos y puntas de carpintero, incluso replanteo, cortes, mermas, colocación y limpieza del lugar de trabajo.

| Código | Ud | Descripción | Rendimiento | Precio | Importe |
|---|---|---|---|---|---|
| O01OB150 | h | Oficial 1ª carpintería | 0.34 | 18.5 | 6.29 |
| O01OB160 | h | Ayudante carpintería | 0.169 | 16 | 2.70 |
| P01UC020 | kg | Puntas 17x70 mm | 0.05 | 7.4901339678223 | 0.37 |
| P01ET080 | m2 | Ripia 15x3,5 cm s/cepillar (material) | 1.05 | 8.8301579353633 | 9.27 |
|  |  | Total |  |  | 18.63 |

Claves: pino, colocación, clavo, punta, carpintero, trabajo, replanteo, tabla, madero, merma, entablado, limpieza, dimensión, natural, envejecer, nacional, ripio, cubierta, corte
Relación comercial: ADMON: Conselleria, 17.44, Alicante, 18.74, Andalucía, 18.94, Aragón, 19.56, Asturias, 20.69, Baleares, 18.42, Canarias, 18.02, Cantabria, 18.62, Castellón, Castilla - La Manc, 17.87, Castilla y León, 18.64, Cataluña, 20.1, Comunitat Valencia, Extremadura, 17.85, Galicia, 18.53, Madrid (Comunidad, 20.57, Murcia (Región), 18.49, Navarra (Comunidad, 20.12, País Vasco, 21.19, Rioja, La, 19.4, Valencia

## Recursos

**O01OA050** h Ayudante
Claves: ayudante

**O01OD020** h Informe Técnico Edificación
Técnico especialista redacción informes del estado de conservación del edificio y certificación de su eficiencia energética.
Claves: certificación, edificación, energía, mano, conservación, especial

**P35BP215n** ud Tratamiento amianto-humectación líquido encapsulante
Claves: amianto

**P35BP215nn** ud Acondicionamiento residuo y señalización
Claves: amianto

**P35BV140** u Palet zona residuos
Claves: residuo

**P35BT040** u Retirada camión 7,5 t pma 200 km exclusivo
Claves: camión

**O01OA060** h Peón especializado
Claves: mano, especial, construcción
Relación comercial: ADMON: Conselleria, 13.63, Alicante, 17.54, Andalucía, 16.77, Aragón, 17.89, Asturias, 19.91, Baleares, 15.82, Canarias, 15.12, Cantabria, 16.18, Castellón, 15.01, Castilla - La Manc, 14.82, Castilla y León, 16.22, Cataluña, 18.85, Comunitat Valencia, 16.34, Extremadura, 14.79, Galicia, 16.03, Madrid (Comunidad, 19.71, Murcia (Región), 15.96, Navarra (Comunidad, 18.89, País Vasco, 20.82, Rioja, La, 17.6, Valencia, 15.68

**M13O460n** mes Alq.contenedor RCD 4m3
Claves: contenedor

**M13B010** u Equipo metálico para apeos
Claves: equipo, apeo, metal

**O01OA040** h Oficial segunda
Oficial 2° construcción.
Claves: mano, construcción
Relación comercial: ADMON: Conselleria, 15.14, Alicante, 19.7, Andalucía, 18.76, Aragón, 20.02, Asturias, 22.28, Baleares, 17.71, Canarias, 16.91, Cantabria, 18.1, Castellón, 17.19, Castilla - La Manc, 16.58, Castilla y León, 18.15, Cataluña, 21.1, Comunitat Valencia, 18.3, Extremadura, 16.55, Galicia, 17.94, Madrid (Comunidad, 22.05, Murcia (Región), 17.86, Navarra (Comunidad, 21.14, País Vasco, 23.29, Rioja, La, 16.69, Valencia, 17.43

**M11HC030** h Cortadora disco rad. 1 m
Claves: disco, cortador

**M05RN060** h. Retro-pala con martillo rompedor
Claves: martillo, rompedor

**M06MI020** h Martillo picador eléctrico 16,8 J 11 kg
Martillos tipo:
BOSCH GSH-11E Professional: 16,8 J (900-1890 ipm) 11 kg.
HILTI TE-800 AVR: 21 J (1890 ipm) 11 kg.
Claves: picar, martillo, eléctrico

**M05EC100** h Microexcavadora hidráulica cadenas 0,9 t
Tajeuchi TB-108
Claves: cadena, hidráulico

**O01OB130** h Oficial 1ª cerrajero
Claves: cerrajería

**M06MI010** h Martillo manual picador neumático 9 kg
Claves: manual, martillo, neumático, picar

**MMMD.1aa** h Martll picador 80mm
Martillo picador con un diametro de 80mm.
Claves: martillo, maquinaria, picar, diámetro

**MMMA.4ba** h Compr diésel 4m3
Compresor portátil diésel de 4 m3/min de caudal y 7 kilos de presión, incluso seguro.
Claves: maquinaria, presión, portátil, caudal, diesel, compresor

**MMMA10a** h Camión <10 tm 8 m3
Cami¢n hasta 10 tm., de 8 m3 de capacidad, dos ejes, tracci¢n 4x2.
Claves: maquinaria, cami¢n

**O01OB140** h Ayudante cerrajero
Claves: cerrajería, ayudante

**M12R010** h Radial Disco 230 mm 1900 W
Claves: disco

**M02GE010** h. Grúa telescópica autoprop. 20 t
Claves: telescópico, grúa

**O01OB180** h Oficial 2ª fontanero calefactor
Especialista fontanería.
Claves: mano, fontanería, especial
Relación comercial: ADMON: Conselleria, 14.1, Alicante, 15.43, Andalucía, 16.25, Aragón, 17.34, Asturias, 19.3, Baleares, 15.34, Canarias, 14.65, Cantabria, 15.68, Castellón, 16.18, Castilla - La Manc, 14.36, Castilla y León, 15.72, Cataluña, 18.27, Comunitat Valencia, 15.81, Extremadura, 14.34, Galicia, 15.54, Madrid (Comunidad, 19.1, Murcia (Región), 15.47, Navarra (Comunidad, 18.31, País Vasco, 20.17, Rioja, La, 17.06, Valencia, 16.02

**O01OB210** h Oficial 2ª electricidad
Oficial 2° electricidad.
Claves: mano, electricidad
Relación comercial: ADMON: Conselleria, 16.56, Alicante, 18.15, Andalucía, 19.06, Aragón, 20.33, Asturias, 22.63, Baleares, 17.98, Canarias, 17.18, Cantabria, 18.38, Castellón, 18.68, Castilla - La Manc, 16.84, Castilla y León, 18.44, Cataluña, 21.43, Comunitat Valencia, 18.55, Extremadura, 16.81, Galicia, 18.22, Madrid (Comunidad, 22.39, Murcia (Región), 18.14, Navarra (Comunidad, 21.47, País Vasco, 23.65, Rioja, La, 20, Valencia, 18.84

**O01OB220** h Ayudante electricista
Peón electricidad.
Claves: electricidad, mano
Relación comercial: ADMON: Conselleria, 13.18, Alicante, 14.45, Andalucía, 15.28, Aragón, 16.3, Asturias, 18.14, Baleares, 14.42, Canarias, 13.77, Cantabria, 14.74, Castellón, 15.46, Castilla - La Manc, 13.5, Castilla y León, 14.78, Cataluña, 17.18, Comunitat Valencia, 14.89, Extremadura, 13.48, Galicia, 14.61, Madrid (Comunidad, 17.96, Murcia (Región), 14.54, Navarra (Comunidad, 17.21, País Vasco, 18.97, Rioja, La, 16.03, Valencia, 15.1

**G02B250n** ud Traslado residuos a punto limpio por gestor autorizado
Canon de vertido por entrega de proyectores a gestor autorizado para su depósito en punto limpio.

**O01OB040** h Ayudante ferralla
Claves: ayudante

**P01EB010n** m3 Tablón pino 1,50x205x50 cm
Claves: tablón, pino

**M08RI010** h Pisón compactador 70 kg
Claves: vibración, pisón

**MMMC10a** h Regla vibrante
Claves: vibración, maquinaria, regla

**MMMH.1a** h Bom H sob cmn 1065l
Bomba hormigón sobre camión con una capacidad para amasado de 1065 litros.

**PNTS.2bab** m2 Panel EPS 0.034 e30mm
Panel de poliestireno expandido (EPS) con marcado CE, de 30mm de espesor, mecanizado lateral recto y superficie lisa, con una conductividad térmica de 0.034 W/mK y resistencia térmica 0.88 m2K/W, reacción al fuego Euroclase E, con marcado CE, para aplicación en cubiertas planas tradicionales transitables, código de designación EPS-EN 13163 - T1-L1-W1-S2-P3-DS(N)5-BS250-CS(10)200-DLT(1)5-MU40a100, según norma UNE-EN 13163.

**PEAM.3aac** m2 Mallazo ME 500 T 15x15 ø 8-8
Mallazo electrosoldado ME 15x15cm, de diámetros 6-6mm y acero B 500 T.

**PNIS.2b** m2 Lámina PE e=0.10mm
Lámina polietileno PE de 0.10mm de espesor suministrada en rollos de 3x200m2

**O01OC120** h Especialista en anclajes
Claves: mano, especial, anclaje
Relación comercial: ADMON: Conselleria VOPVT, 16.16, Alicante, 17.72, Andalucía, 16.89, Aragón, 18.02, Asturias, 20.06, Baleares, 15.94, Canarias, 15.23, Cantabria, 16.29, Castellón, 15.43, Castilla - La Mancha, 14.93, Castilla y León, 16.34, Cataluña, 18.99, Comunitat Valenciana, 16.46, Extremadura, 14.9, Galicia, 16.15, Madrid (Comunidad de), 19.85, Murcia (Región), 16.08, Navarra (Comunidad Foral, 19.03, País Vasco, 20.97, Rioja, La, 17.73, Valencia, 15.68

**PEAA.3ck** kg Acero corru B 500 SD ø6-25
Acero corrugado soldable B 500 S, de entre 6-16mm de diámetro, homologado, 1.029 kg/m y precio promedio.

**PBUA54c** u Cartucho 410 ml Resina de epoxi-acrilato
Resina epoxi con marcado CE de alta resistencia, para la ejecución de anclajes químicos estructurales con barras corrugadas o varillas roscadas de acero en soportes macizos. Apta para fijaciones en taladro húmedo, inundado o bajo el agua. Suministrada en cartuchos rígidos de 360 ó 1100 cm3.

**PBUW14a** u Boquilla de inyección resinas
Boquilla plástica deshechable para inyección de resinas.
Claves: resina, inyección, material, plástico, boquilla

**MMMA20a** h Taladradora mecánica
Taladradora eléctrica de mano por rotación incluida broca.
Claves: maquinaria, eléctrico, mecánico, mano, taladrador, rotación

**MMML11a** h Equipo chorro aire presión
Equipo de chorro de aire a presión.
Claves: equipo, presión, maquinaria, aire

**MMML.6a** h Equipo de inyección resinas
Claves: maquinaria, resina, inyección, equipo

**O01OB010** h. Oficial 1ª encofrador
Claves: encofrar

**O01OB020** h. Ayudante encofrador
Claves: encofrar, ayudante

**MMEM14bab** m2 Amtz tabl hdrf fenólico e15 2 us
Amortización tablero hidrófugo para encofrado tipo fenólico, de tableros contrachapados y acabado de caras okume de 15mm de espesor, considerando 2 usos.

**MMMH.5c** h Vibrador gasolina aguja ø30-50mm
Vibrador para hormigón de gasolina con aguja de diámetro 30-50mm incluso seguro.
Claves: vibración, gasolina, aguja, hormigón, diámetro, maquinaria

**P33U230** m2 Sistema Cáviti C-5 580x400 mm
Claves: caviti

**P01HA450** m3 Hormigón HA-25/B/20/IIa
Claves: hormigón

**PEAM.3aad** m2 Mallazo ME 500 T 15x15 ø 8-8
Mallazo electrosoldado ME 15x15cm, de diámetros 6-6mm y acero B 500 T.

**PNIW.2a** kg Mortero impermeable
;}{_sectd_cols1_colsx0_plain_pard_uc1{_header_pard_fi0_li0_ri0_ql_sb0_sa0_sl0_f0_fs18_b0_i0_ulnone_strike0_cf0}{_footer_pard_fi0_li0_ri0_ql_sb0_sa0_sl0_f0_fs18_b0_i0_ulnone_strike0_cf0}{_plain_pard_uc1_pard_fi0_li0_ri0_ql_sb0_sa0_sl0_f0_fs18_b0_i0_ulnone_strike0_cf0 Armario alto de oficina para almacenaje con

**PNIW100n** kg Resina poliester
Claves: pintura, epoxi, impermeable, basf

**P06BI036** kg Emulsión asfáltica Emufal I o equivalente
Claves: emulsión, texsa, asfalto

**P06BPN044** m2 Lámina Morterplas FP 3 kg o equivalente
Claves: lámina, texsa

**PNIL.3ebfb** m LBM (SBS)-50/G-FP PE
Lámina de betún polimérico modificado con elastómero SBS con marcado CE, tipo LBM (SBS)-50/G-FP, según norma UNE-EN 13.707, de 50gr/dm2, con protección de gránulos minerales coloreados en la cara superior, con armadura constituida por fieltro de poliéster reforzado FP.150 (150 gr/m2), y acabada con polietileno como antiadherente en la cara inferior, en rollos de 1m de ancho.

**P06D135** m2 Capa drenante Drentex Impact 100 o equivalente
Claves: texsa, drenaje, capa

**P06GP036** m2 Fieltro geotextil Texxam 1000
Claves: fieltro, texsa, geotextil

**P02RVC100** m. Tub.dren. PVC corr.doble SN4 D=200mm
Claves: drenaje, doble, PVC

**mt07ala011k** kg Pletina de acero laminado S275JR
Pletina de acero laminado UNE-EN 10025 S275JR, para aplicaciones estructurales. Trabajada y montada en taller, para colocar con uniones soldadas en obra.

**MMME.7a** h Martillo rompedor
Excavadora con martillo rompedor de 80 mm de diámetro, 390 kg de peso y con una frecuencia de 600-800 golpes/min.
Claves: martillo, maquinaria, rompedor, diámetro, peso, excavación

**M02GT002** h. Grúa pluma 30 m./0,75 t
Claves: pluma, grúa

**P01LT010n** mu Ladrillo macizo 24x11,5x10 cm
Claves: ladrillo, perforación, tosco

**P01MC045** m3 Mortero cemento gris CEM-II/B-P 32,5 N M-5
Claves: mortero, gris, cemento

**PBPM23a** kg Mto repar tixotrópico R4
Mortero de reparación tixotrópico monocomponente para estructuras de hormigón en superficies verticales y techos, para aplicación en espesores entre 5 y 50 mm, con resistencias mecánicas iniciales y finales muy elevadas, resistente al agua de mar y aguas sulfatadas, presentado en sacos de 25 kg, con un consumo de 4.075 l de agua por saco para su amasado y un rendimiento de la mezcla de 19 kg/m2/cm de espesor. Resistencia a compresión mayor o igual a 18, 40 y 60 N/mm2 a 1, 7 y 28 días repectivamente, tipo R4 según UNE-EN 1504-3.
Claves: techo, mecánico, aplicación, amasado, mortero, consumo, hormigón, agua, reparación, mezcla, superficie, elevación, estructura, resistencia, compresión, vertical, material, tixotrópico

**PRCP40b** l Inhibidor corrosión
Pintura para revestimiento protector, ligeramente tixotrópico, a base de resinas epoxi, de dos componentes, aplicado sobre hormigón, para protegerlo de ataques químicos de tipo moderado a medio, con una densidad aproximada de 1.33 kg/l, y un rendimiento entre 0.300 y 0.900 kg/m2. Según UNE-EN 1504.

**O01OC130** h Especialista preparación resinas
Claves: preparación, resina, especial

**P33LA020** kg Propam impeflex
Claves: sika, bote

**P01HW070** m3 Gunita fabricada en planta
Claves: fabricación, planta

**M07CH010** h Camión hormigonera 6 m3
Claves: hormigón, camión

**M06CP010** h Compresor portátil diesel 10 m3/min 12 bar
Claves: diesel, compresor, portátil

**M11HG020** h Gunitadora de taludes
Claves: talud

**M08B020** h Barredora remolcada c/motor auxiliar
Claves: auxiliar, barredora

**M07CB020** h Camión basculante 4x4 de 14 t
Claves: camión, basculante

**M03GC010** h Planta discontínua grava-cemento 160 t/h
Claves: discontinuo, planta

**M08RN040** h Rodillo compactador mixto 14 t a=214 cm
Claves: rodillo, compacto, mixto

**M08CA110** h Cisterna camión 10.000 l
Claves: agua

**P01AF211** t Árido machaqueo 6/12 mm D.A.<30
Claves: machaqueo

**P01AF010** t Zahorra natural ZN(50)/ZN(20), IP=0
Claves: natural, zinc, zahorra

**M07W041** t km transporte G-C
Claves: transporte

**PBPC.2bbbamc** kg Propam Repar Techno SR
Claves: agua, material

**PBPC.2bbbamp** kg Micro-hormigón aligerado
Claves: agua, material

**PBUW.5a** kg Alambre reco n.13ø2.0mm mazos5kg
Alambre recocido N° 13 (diámetro 2.0mm) suministrado en mazos de 5 Kg.
Claves: recocido, alambre, material, suministro, mazo, diámetro

**EEHF.5a** m Encofrado de viga de canto
Claves: almacenar, desencofrante, limpieza, viga, canto, encofrar, máximo, construcción
Relación comercial: ADMON: Conselleria VOPVT, 14.2, Alicante, 18.06, Andalucía, 17.43, Aragón, 18.58, Asturias, 20.7, Baleares, 16.43, Canarias, 15.71, Cantabria, 16.81, Castellón, 16.08, Castilla - La Mancha, 15.4, Castilla y León, 16.85, Cataluña, 19.59, Comunitat Valenciana, 16.98, Extremadura, 15.37, Galicia, 16.67, Madrid (Comunidad de), 20.48, Murcia (Región), 16.59, Navarra (Comunidad Foral, 19.64, País Vasco, 21.63, Rioja, La, 18.29, Valencia, 16.32

**MMML12a** h Equipo chorro de arena
Equipo para chorro de abrasivos, considerando un periodo de alquiler de 3 a 15 días.
Claves: areno, equipo, alquiler, maquinaria, periodo, abrasivo

**MMMA.4da** h Compr diésel 8m3
Compresor portátil diésel de 8 m3/min de caudal y 7 kilos de presión, incluso seguro.

**MMML26a** h Post-enfriador de aire
Claves: areno, equipo, alquiler, maquinaria, periodo, aire

**PBRW18a** kg Silct Al p/limp fach
Silicato de aluminio granulado (sin sílice libre), de densidad apararente 1.3-1.4 g/cm3 y distribución granulométrica de 100 a 300 micras, para tratamientos de limpieza superficial, por proyección en seco o húmedo a baja presión (0.2-1.5 bar) con un ángulo de 45º o inferior, sobre soportes pétreos, de hormigón, metálicos o de madera.

**PBAD.8a** l Desencofrante líquido
Claves: escayola, líquido, metal, material, madero, desencofrante, encofrar

**MMET13ed** u Amtz pl met encf 50x50cm 75us
Amortización placa metálica de 50x50cm para encofrado, considerando 75 usos.

**MMET14ed** u Amtz pza arr 500 pl met 75u
Amortización pieza de arranque de 500x45x4mm encofrado de placas metálicas para pilares, considerando 75 usos.

**MMET14id** u Amtz ecsd crr 141 pl met 75u
Amortización escuadra de 141x141x3mm para cierre de encofrado de placas metálicas para pilares, considerando 75 usos.

**mt07ala010dab** kg Acero laminado S75JR con acabado con imprimación
Acero laminado UNE-EN 10025 S275JR, en perfiles laminados en caliente, piezas simples, para aplicaciones estructurales, de las series IPN, IPE, HEB, HEA, HEM o UPN, acabado con imprimación antioxidante. Trabajado y montado en taller, para colocar con uniones soldadas en obra

**PEAC10ab** m² Chapa a S355 e4 mm
Chapa de acero S355 laminada en frio, de 4 mm de espesor, límite elástico mínimo 350 N/mm2, según UNE EN 10025, de baja aleación (cobre-cromo-fósforo y niquel), con resistencia mejorada a la corrosión.

**mt07ala010dcb** kg Acero laminado S275J en caliente, series L, LD, T, redondos, cuadrados
Acero laminado UNE-EN 10025 S275JR, en perfiles laminados en caliente, piezas simples, para aplicaciones estructurales, de las series L, LD, T, redondo, cuadrado, rectangular o pletina, acabado con imprimación antioxidante. Trabajado y montado en taller, para colocar con uniones soldadas en obra.

**PNTC37c** m2 Loseta corcho agl negro e 120mm
Loseta de corcho aglomerado negro de 1000x500 y 50 mm. de espesor, densidad 95-150 Kg/m3.

**P01HM010** m3 Hormigón HM-20/P/20/I central
Claves: central

**P03AM130** m2 Malla #200x200x6 mm 2,130 kg/m2
Claves: malla

**P07W090** ud Patas fijas y correderas inox
Claves: anclaje, metal

**P05CGG230n** m Remate alero/cumbrera/lima/lagrimero vent/ encuentros zinc PLUS pigmento azul bruma e=0,7 mm
Claves: acero, galvanizar, remate

**P05EM010** m2 Tablero aglomerado hidrófugo e=19mm
Claves: hidrófugo, aglomerado, tablero

**P01UC016** cud Puntas 2,8-3x50 acero esti galv
Claves: galvanizar, acero, punta

**P05CW030** ud Remates, tornillería y pequeño material
Claves: remate, tornillo, material

**P06BI010** kg Imprimación asfáltica para láminas bituminosas
Claves: betún, lámina, asfalto, imprimación

**P06BPN040** m2 Lámina betún modif. plastómero LBM-30-FP (APP -15ºC)
Claves: betún, lámina

**PNIB.3b** kg Impr bituminosa aniónica tipo EA
Imprimiación bituminosa aniónica de baja viscosidad tipo EA de aplicación en frío como imprimación y preparación de superficies tratadas con productos asfáticos, en botes de 25kg de 0,4kg/m2 de rendimiento, según UNE 104-231.
Claves: aniónico, preparación, aplicación, bote, frío, betún, superficie, producción, viscosidad, imprimación

**PNIL.3cacbn** m2 LBM (SBS)-40-FV PE
Lámina de betún polimérico modificado con elastómero SBS con marcado CE, tipo LBM (SBS)-40-FV, según norma UNE-EN 13.707, de 40gr/dm2, de superficie no protegida, con armadura constituida por fieltro de fibra de vidrio FV.100 (100 gr/m2), y acabada con polietileno como antiadherente en ambas caras, en rollos de 1m de ancho.

**PNIL.3cabb** m2 LBM (SBS)-40-FP PE
Lámina de betún polimérico modificado con elastómero SBS con marcado CE, tipo LBM (SBS)-40-FP, según norma UNE-EN 13.707, de 40gr/dm2, de superficie no protegida, con armadura constituida por fieltro de poliéster no tejido FP.160 (160 gr/m2), y acabada con polietileno como antiadherente en ambas caras, en rollos de 1m de ancho.

**PNIA.2ac** m2 Geotextil no tejido de poliéster 200 gr/m2
Geotextil no tejido formado por fibras de poliéster, unidas mecánicamente por proceso de agujeteado, de masa 200 gr/m2, para uso en obra civil y edificación, con funciones de separación, drenaje, filtración, protección y refuerzo.

**P07TX026** m2 Placa XPS e=80 mm
Claves: placa

**P01AG050n** m3 Gravilla 40/60 mm
Claves: gravilla

**PNIB.8b** m Cordón premoldeado 20mm BH-II
Cordón premoldeado de 20mm de diámetro de masilla de base bituminosa, tipo BH-II, según norma UNE 104233, para aplicación en frío en el relleno de juntas de dilatación y prefabricados de hormigón, en cajas con cordones de 50cm de longitud.

**PNIL.3babb** m LBM (SBS)-30-FP PE
Lámina de betún polimérico modificado con elastómero SBS con marcado CE, tipo LBM (SBS)-30-FP, según norma UNE-EN 13.707, de 30gr/dm2, de superficie no protegida, con armadura constituida por fieltro de poliéster no tejido FP.160 (160 gr/m2), y acabada con polietileno como antiadherente en ambas caras, en rollos de 1m de ancho.
Claves: elastomérico, polimérico, protección, fieltro, modificado, betún, poliéster, superficie, tejido, lámina, cara, círculo, marco, adherir, acabado, armadura, norma, rollo, polietileno

**PNIW16a** u Caz nor desagüe vert ø80mm
Cazoleta normal con paragravilla para desagüe vertical de 80mm de diámetro, realizada con caucho EPDM, faldilla de 340x340mm, para solapo con láminas de impermeabilización y manguetón para acoplamiento a bajante de 200mm de longitud, con tapa y rejilla de protección.

**PNTP.2afc** m2 Panel XPS 0.036 e80mm
Panel de poliestireno extruido (XPS) de 80mm de espesor, mecanizado lateralmente y de superficie lisa, con una conductividad térmica de 0.036 W/mK y resistencia térmica 2.22 m2K/W, reacción al fuego Euroclase E, para aplicación en cubiertas planas tradicionales transitables, código de designación XPS-EN 13164 - T1-CS(10_Y)300-DS(T+)-DS(TH)-DLT(2)5-CC(2/1,5/50)90-WL(T)0,7-FT2 con marcado CE según norma UNE-EN 13164.

**PQAR.4an** m² Losa mixta filtrante 50x50x7.5
Losa mixta compuesta por capa base de poliestireno extruido de 4cm de espesor y capa superficial de terminación con pavimento poroso adherido de 3.5cm de espesor, de dimensión 50x50x7.5cm de 15kg/ud para colocar en seco sobre la membrana impermeabilizante en azoteas transitables.
Claves: losa, seco, poliestireno, porosidad, membrana, impermeable, compuesto, base, superficie, terminación, azotea, transitable, mixto, adherir, colocación, extruido, pavimentación, capa, filtro, dimensión

**P06GP030** m2 Geotextil no tejido de polipropileno 120 gr/m2
Geotextil no tejido formado por fibras de polipropileno, unidas mecánicamente por proceso de agujeteado, de masa 120 gr/m2, para uso en obra civil y edificación, con funciones de separación, drenaje, filtración, protección y refuerzo.

**PNIL.4a** m² Lámina LBM(SBS)-50/G-FP
Lámina de betún modificado con elastómero SBS, para uso en cubiertas ajardinadas dotada de aditivo antirraiz, tipo LBM (SBS)-50/G-FPV, según UNE 104-242/1, de 50gr/dm2, con protección de gránulos minerales coloreados, con armadura constituida por fieltro de poliéster reforzado FPV.150 (150gr/m2 ) y fieltro de fibra de vidrio de 50gr/m2, recubierta con mástico modificado en ambas caras, terminada con plástico como antiadherente, en rollos de 1m de ancho.
Claves: elastomérico, aditivo, refuerzo, coloreado, plástico, protección, masilla, fieltro, mineral, modificado, recubrir, betún, poliéster, terminación, granular, lámina, fibra, cara, adherir, armadura, rollo, vidrio, cubierta, jardinería

**P01LT010** mu Ladrillo perforado tosco 24x11,5x10 cm
Claves: ladrillo, tosco, perforación

**P01LA4201** ud Anclaje INOX. FISUANC 1 o equivalente
Claves: anclaje

**P03ALP010** kg Acero laminado S 275 JR
Claves: lámina, acero

**P07W090n** ud Escuadra reguladora acero galv. 1mm
Claves: anclaje, metal

**P04L060nn** m Perfil escuadra acero galvanizado e=1 mm
Claves: chapa, acero, galvanizar, plegable

**P04FCV070nn** m2 Reper.sist. estr.auxiliar montaje bandejas fv
Claves: perforación

**P05EM020** m2 Tablero aglomerado hidrófugo e=22mm
Claves: hidrófugo, aglomerado, tablero

**P05EW030n** kg Pefilería auxiliar colocación
Claves: acero, punta

**P05FWG100** u Gancho 200 mm arandela Fe+Pb p/fc o equivalente
Claves: arandela, gancho

**P05PW095** m2 Plancha zinc 0,66 mm
Claves: plancha, zinc

**P07W970** m Remate aluminio de arranque sate e=60 mm
Claves: aluminio, arranque, remate

**P01FA710** kg Mortero fijación aislamiento exterior
Claves: mortero, fijación, aislamiento, exterior

**P07TL530** m2 Panel compacto lana mineral SATE e=60 mm
Claves: compacto, mineral, panel, lana

**P07W450** u Taco expansión y clavo polipropileno c/arandela
Claves: taco, expansión, clavo, polipropileno

**P01FA140** kg Adhesivo en base cemento blanco
Claves: base, cemento, blanco, adhesivo

**P04RW040** m2 Malla fibra vidrio antiálcalis 10x10 mm
Claves: malla, vidrio, fibra

**P25OW020** l Imprimación acrílica selladora superficies exteriores
Claves: exterior, acrílico, imprimación, superficie, sellador

**P01MS210** t Mortero revoco ext.(decoración) (OC-CSIV-W2)
Claves: mortero, capa, exterior, revoco, decoración

**P07W980** m Cantonera PVC con malla fibra vidrio 10 cm esquinas
Claves: malla, cantonera, PVC, fibra, esquina, vidrio

**P07W990** m Perfil adhesivo PVC con malla fibra vidrio 10 cm intradós ventanas
Claves: vidrio, PVC, malla, fibra, perfil, ventana, intradós, adhesivo

**P12V070** m Vierteaguas aluminio lacado color 40 cm
Claves: aluminio, vierteaguas, color, laca

**P25OU080** l Minio electrolítico
Claves: minio, electrolítico

**P03VA020** m Vigueta D/T pretensada 18 cm 4,00/5,00 m (27,5 kg/m)
Claves: pretensado, vigueta

**P01LH150** mu Ladrillo hueco doble 24x11,5x8 cm
Claves: métrico, ladrillo, doble, hueco

**O01OB110** h Oficial yesero o escayolista
Claves: yeso

**P04RW060** m Guardavivos plástico y metal c/malla
Claves: metal, guardavivo, plástico

**P04RR040** kg Mortero revoco CSIII-W1
Claves: mortero, revoco

**P01LG090** u Rasillón cerámico 50x20x4 cm
Claves: cerámico, rasillón

**P03AM080** m2 Malla 15x30x6 cm 2,096 kg/m2
Claves: malla

**P04PY050** m2 Placa yeso laminado estándar 18 mm
Claves: estándar, lámina, placa, yeso

**P04PS045** m2 Placa yeso laminado BA 15
Claves: placa, yeso, lámina

**P04PW070** u Tornillo PM 3,9x35 mm
Claves: tornillo

**P04PW065** u Tornillo PM 3,9x25 mm
Claves: tornillo

**P04PW063** u Tornillo PM 3,5x45 mm
Claves: tornillo

**P04PW075** u Tornillo PM 3,9x55 mm
Claves: tornillo

**P04PW005** m Cinta de juntas rollo 150 m
Claves: junta, cinta, rollo

**P04PY151** m2 Placa yeso hidrófuga 15 mm
Claves: yeso, hidrófugo, placa

**P04PY064** m2 Placa yeso RF PPF 15 mm
Claves: placa, yeso

**PFPC.1fdn** m2 Placa maciza DFH2 20mm
Placa prefabricada de yeso laminado especial de alta densidad y resistencia con marcado CE, fabricada con cartón a doble cara y alma de yeso de origen natural con fibra de vidrio incorporada, aditivos para mejorar la dureza superficial: huella < 15 mm ø y reducir la absorción de agua <=5% en peso, designación DHF1A según UNE-EN 520, de 25 mm de espesor, 1200 mm de anchura y longitudes de 2500, 2600 y 3000 mm; coeficiente de conductividad térmica 0.25 W/mK, resistencia al vapor de agua µ=10 según UNE-EN 12524 y reacción al fuego A2-s1,d0.

**P04PY217n** m2 Placa yeso ranurada 12,5mm
Claves: placa, yeso

**P04PW285** m. Maestra 82 x 3000 mm. / 400
Claves: maestra

**PFPP11b** m Maestra fj pl yeso 82x30mm
Maestra de 82x30 mm y 0.55 mm de espesor, para fijación de las placas de yeso, de perfil galvanizado, suministrada en barras de 3m de longitud.

**PFPP.5a** m Banda papel microperforado alt r
Banda de papel microperforado de alta resistencia, para juntas de paneles de yeso, suministrado en rollos de 150m.
Claves: alto, resistencia, panel, yeso, banda, junta, microperforado, suministro, rollo, papel

**PEAP.1b** m Perfil "L" 60
Perfil clavable "L" canto 60 mm. de acero conformado en frío y galvanizado.
Claves: galvanizar, frío, estructura, canto, conformado, acero, clavo, perfil

**P23FL130** dm2 Cartucho espuma de sellado
Claves: cartucho, espuma, sellador

**P23FL080** kg Mortero ignífugo Vermiplaster
Claves: mortero, ignifugación

**PIIP16a** kg Mortero cortafuego
Claves: bandeja, paso, mortero, cortafuego, compuesto, Perlita, norma, material, densidad, suministro, cable, cemento

**P03ALT060** m Tubo cuadrado 60x60x3 mm
Claves: tubo, cuadrado

**P03ALV050n** m Chapa metálica espesor 0.8mm
Claves: metal, chapa

**P07TH060** m2 Placa corcho negro 100 mm
Claves: negro, placa, corcho

**P01HM150n** m3 Hormigón HM-25/B/20/IIa central
Claves: hormigón, central

**PBUA71d** kg Mto cola con ligantes mixtos (C2)
Mortero cola con ligantes mixtos (con aditivo polimérico), de elevada adherencia y elasticidad, para colocación de baldosa cerámica.
Claves: aditivo, mortero, polimérico, elasticidad, elevación, adherencia, cola, cerámico, mixto, colocación, ligante, baldosa

**PRSR40b** m2 Tratamiento pulido vitrificado antideslizante CLASE 1
Acabado pulido brillo para terrazos.
Claves: revestimiento, terrazo, suelo, pulir, rígido, brillo

**P03ALP070** kg Perfil L-100.10 acero laminado
Claves: perfil, lámina, acero

**P08XW020** u Junta dilatación/m2 pavimento piezas
Claves: pavimentación, junta, pieza

**PBUL.1g** kg Masilla elst resi epx+caucho sikaflex 11FC
Elastómero líquido a base de resina epoxi y caucho vulcanizable en frío, con una densidad de 1.35 Kg/dm3.
Claves: base, densidad, epoxi, sellador, masilla, frío, resina, caucho, líquido, elastomérico, vulcanizado

**P08EPO650** m2 Baldosa gres porcelánico 60x60 cm
Claves: gres, baldosa, porcelana

**P01FA415** kg Adhesivo cementoso flexible piezas pesadas C2TES1
Claves: pieza, flexible, adhesivo, pesado

**P01FJ006** kg Junta cementosa mejorada color 2-15 mm CG2
Claves: mejora, junta, color

**P08EXG130** m2 Baldosa gres 33x33 cm natural
Claves: baldosa, gres, natural

**PRRB.2cb** m2 Gres esm 30x30cm mcol
Baldosa de gres esmaltado de dimensión 30x30cm, acabado monocolor.

**P01FA405** kg Adhesivo cementoso porcelánico s/varios C1TE
Claves: porcelana, adhesivo

**P08TP120** m Peldaño piedra artificial 1 pieza e=3 cm
Claves: pieza, piedra, peldaño, artificial

**P01FJ110** kg Mortero epoxi juntas MasterTile CR 730 TIX
Claves: epoxi, mortero, junta, basf

**P08TP110** u Zanquín terrazo Microchina rebajado h=tabica
Claves: zanquín, terrazo

**M11HF010** h Fratasadora de hormigón gasolina
Claves: gasolina, fratasado, hormigón

**P01HM150** m3 Hormigón HM-25/P/20/IIa central
Claves: central, hormigón

**P01DW280** kg Fibra polipropileno
Claves: fibra, polipropileno

**P01AA915** kg Arena cuarzo seleccionada color 0,8-1,4 mm
Claves: areno, color, cuarzo

**P08FR316** m. Sellado de juntas 4 mm
Claves: junta

**P01MEH020** kg Mortero hidraúlico impermeabilizante
Claves: hidráulico, impermeable, mortero

**P13TP130n** m Pletina acero 20/6 mm
Claves: acero, pletina

**PRWW.3an** m Junta htal TOFFOLO gtwf-25 o equivalente
Juntas de dilatación en suelos de JUNTAS TOFFOLO modelo GTWF-25 (SUELO-SUELO)
Claves: junta, material, PVC, perfil

**P08EXB050** m2 Baldosa barro 20x20x2 cm mecánica
Claves: baldosa, mecánico

**P08EXP240** m Rodapié barro 40x10 cm
Claves: rodapié

**P01UA090n** l Hidrofugante Imper-C o equivalente
Claves: unión, natural, resina, base

**P01UA090nN** l Hidrofugante Imper-AC o equivalente
Claves: unión, natural, resina, base

**O01OB230** h Oficial 1ª pintura
Claves: pintura

**O01OB240** h Ayudante pintura
Claves: pintura, ayudante

**PRPD31d1n** m Guardavivos aluminio JOLLY
Guardavivos de acero zincado con sección transversal en L perforado.
Claves: perforación, paramento, decorativo, revestimiento, zinc, sección, acero, guardavivo

**PBUA72b** kg Mto juntas con aditivo polimérico (J2)
Mortero de juntas deformable con aditivo polimérico, para baldosa cerámica.
Claves: aditivo, mortero, polimérico, cerámico, baldosa, junta

**P09ABV215** m2 Azulejo porcelánico técnico color 30x60 cm
Claves: color, azulejo, porcelana

**O01OB150** h Oficial 1ª carpintería
Oficial 1° carpintería.
Claves: mano, carpintería
Relación comercial: ADMON: Conselleria, 16.49, Alicante, 19.24, Andalucía, 19.66, Aragón, 20.97, Asturias, 23.35, Baleares, 18.55, Canarias, 17.72, Cantabria, 18.96, Castellón, Castilla - La Manc, 17.38, Castilla y León, 19.02, Cataluña, 22.11, Comunitat Valencia, Extremadura, 17.34, Galicia, 18.8, Madrid (Comunidad, 23.1, Murcia (Región), 18.71, Navarra (Comunidad, 22.15, País Vasco, 24.4, Rioja, La, 20.63, Valencia

**PFPP.9dn** m2 Maestra 82 perfilería fijación subestructura
Maestras de perfiles omega de acero galvanizado 82x16mm.

**P04MW010** u Material auxiliar revestimiento madera
Claves: revestimiento, material, madero, auxiliar

**P04L010n** m2 Placa acero inox. comp. AISI 314 e=1 mm
Claves: inoxidable, placa, acero, compresor

**P30PW110** u Piezas especiales/material complementario
Claves: complementario, pieza

**PBUA.8b** kg Adhesivo para papel vinílico 6kg
Adhesivo para papeles vinílicos en botes de 6 Kg.
Claves: bote, vinilo, material, adhesivo, papel

**P08SW080** m Cordón soldadura en caliente
Claves: caliente, soldadura, cordón

**P04PY020** m2 Placa yeso laminado BA 13
Claves: placa, yeso, lámina

**PFPC.1bc** ud Placa yeso laminado 120x60 H1 12.5mm
Placa prefabricada de yeso laminado con capacidad de absorción de agua en inmersión <=5% en peso y absorción superficial de agua <180 g/m2 con marcado CE, fabricada con cartón a doble cara y alma de yeso de origen natural y aditivada para reducir la absorción superficial de agua, designación H1 según UNE-EN 520, de 12.5 mm de espesor, 1200 mm de anchura y longitudes de 2000, 2500, 2600 y 3000 mm; coeficiente de conductividad térmica 0.25 W/mK, resistencia al vapor de agua µ=10 según UNE-EN 12524 y reacción al fuego A2-s1,d0.

**PRTW.1aa** m Perfil met prim-3000 an 15 acan
Perfil metálico lacado primario de 3.00m de longitud, ancho de 15mm, con acanalado central.
Claves: acanalado, laca, metal, central, AR, material, perfil

**PRTW.1ba** m Perfil met secu-600 an 15 acan
Perfil metálico lacado secundario de 0.60m de longitud, ancho de 15mm, con acanalado central.
Claves: acanalado, laca, metal, central, AR, material, perfil

**PRTW.1da** m Perfil met ang-3000 an 15 acan
Perfil metálico lacado angular de 3.00m de longitud, ancho de 15mm, con acanalado central.

**PRTW.2ad** u Tirante galv c/balancín 0.4m
Tirante con balancín de 0.4m de longitud, realizado con varilla metálica galvanizada de 3mm de diámetro.

**PRTW.3c** u Pieza cuelgue met galv p/perfil
Pieza de cuelgue metálica galvanizada para sujeción de perfiles de falsos techos.
Claves: techo, galvanizar, pieza, sujeción, falso, metal, material, perfil

**P07W180n** u Aislador senor 4360/47DS
Claves: danosa, amortiguador, caucho, suelo, flotador

**P04TW430** ud Trampilla 400x400x12,5
ALUMINIUM (ALUNOVA)
Claves: trampilla

**P04PW140** m. Cinta guardavivos pl. yeso laminado
Claves: guardavivo, yeso, lámina, cinta

**O01OB160** h Ayudante carpintería
Claves: mano, ayudante, carpintería
Relación comercial: ADMON: Conselleria, 12.95, Alicante, 15.12, Andalucía, 15.5, Aragón, 16.53, Asturias, 18.4, Baleares, 14.62, Canarias, 13.97, Cantabria, 14.95, Castellón, Castilla - La Manc, 13.7, Castilla y León, 14.99, Cataluña, 17.42, Comunitat Valencia, Extremadura, 13.67, Galicia, 14.8214, Madrid (Comunidad, 18.21, Murcia (Región), 14.75, Navarra (Comunidad, 17.46, País Vasco, 19.24, Rioja, La, 16.26, Valencia

**PFTM.6cafamn** u Puerta 1hoja estru 72.5x4.6
Hoja ciega de tablero hueco, formado por dos planchas de acero galvanizado ensambladas entre si y rellenas de espuma de poliuretano, marco de plancha de acero galvanizado de 1.2 mm. de espesor canteado oculto en todo su perímetro, acabado con melamina e=3mm, de dimensiones 220x82.5x4.6cm.

**PFTM12aan** m Cerco metálico telescópico ALU
Cerco telescópico de aluminio lacado o anodizado, con esquinas rectas y reforzadas interiormente, dotado de goma isofónica y amortiguadora de golpe, de 100 mm. de ancho y 30 mm. de grueso.

**PFTM.6cafam** u Puerta 1hoja estru 82.5x4.6
Hoja ciega de tablero hueco, formado por dos planchas de acero galvanizado ensambladas entre si y rellenas de espuma de poliuretano, marco de plancha de acero galvanizado de 1.2 mm. de espesor canteado oculto en todo su perímetro, acabado con melamina e=3mm, de dimensiones 220x82.5x4.6cm.

**PFTM.6cafann** u Puerta 1hoja estru 92.5x4.6
Hoja ciega de tablero hueco, formado por dos planchas de acero galvanizado ensambladas entre si y rellenas de espuma de poliuretano, marco de plancha de acero galvanizado de 1.2 mm. de espesor canteado oculto en todo su perímetro, acabado con melamina e=3mm, de dimensiones 220x92.5x4.6cm.

**P11PP06bab** u Armazón 1H puerta corredera tabique cartón-yeso
Precerco de pino cartón-yesox30 mm.

**P11RW040** u Juego accesorios puerta corredera
Claves: accesorio, corredera, puerta, juego

**P11RW050** m Perfil suspendido puerta corredera galvanizada
Claves: perfil, puerta, corredera, galvanizar

**PFTM.5aadn** u Hoja corr struc fenólico 0,82x2,10
Hoja para puerta de revestimiento fenólico, ciega lisa, de dimensiones 220x92x4.6cm.

**PFTM.6cafanon** u Puerta 2hoja estru (0,82+0,82)x2,10
Hoja ciega de tablero hueco, formado por dos planchas de acero galvanizado ensambladas entre si y rellenas de espuma de poliuretano, marco de plancha de acero galvanizado de 1.2 mm. de espesor canteado oculto en todo su perímetro, acabado con melamina e=3mm, de dimensiones 220x(0,92+0,92)x4.6cm.

**P04L080n** m2 Chapa plegada acero lacado e=0.6 mm h=20cm
Claves: plegable, acero, laca, chapa

**P11PP06bbb** u Armazón 2H puerta corredera tabique cartón-yeso
Precerco de pino cartón-yesox30 mm.

**PFTM.5aadnn** u Doble hoja corr struc fenólico 3,00x2,10
Hoja para puerta de revestimiento fenólico, ciega lisa, de dimensiones 220x92x4.6cm.

**P11WX040n** u Visor 3+3 42x60 mm
Claves: visor

**P23PSU030** u Puerta EI2-60-C5 1 hoja 930x2030 mm
Claves: puerta, hoja

**P23PSU040** u Puerta EI2-60-C5 1 hoja 1000x2030 mm
Claves: puerta, hoja

**P23PSO040** u Puerta EI2-60-C5 2 hojas (950+950)x2030 mm - 1400x2100 mm
Claves: hoja, puerta

**PIIP.2abfnn** u Prta ctfue 60 2hj ab a 162x210
Puerta cortafuegos abatible de Acero de 2 hojas, para evitar la propagación del fuego en edificios con resistencia al fuego EI2 90-C instalada en hueco de 170x200cm, formada por un cerco de perfil laminado en forma de Z, corte a 45° soldado a tope, dos chapas de acero de 1mm de espesor, plegadas, ensambladas y montadas con una cámara entre ambas de manterial aislante ignífugo, bisagras con muelle de cierre semiautomático, manilla antifuego con alma de acero y recubrimiento de material plástico, cierre automático especial antifuego reversible según norma UNE-EN 1154, con acabado de polvo epoxídico polimerizado al horno, en color beige, todo ello conforme a las especificaciones dispuestas en la norma UNE-EN 1634.

**P23PTM060n** u Puerta EI2-30-C5 1 hojas 820+820x2100 mm
Claves: puerta, hoja, cerezo

**P23PSO040n** u Puerta EI2-60-C5 2 hojas (950+520)x2030 mm
Claves: hoja, puerta

**P23PTM200n** u Puerta EI2-45-C5 2 hojas 820+820x2100 mm ACUSTICA-VISOR-MADERA
Claves: puerta, hoja, cerezo

**P23PTM200nn** u Puerta EI2-45-C5 1 hoja 820x2100 mm ACUSTICA-MADERA
Claves: puerta, hoja, cerezo

**P23PTM200nm** u Puerta EI2-45-C5 1 hoja 720x2100 mm ACUSTICA-MADERA
Claves: puerta, hoja, cerezo

**PFTY11adban** u Armzn crra 3000x210cm MDF
Armazón para puerta corredera de 1 hoja de 90x210cm, lista para colocar en pared de yeso laminado, compuesta por un armazón metálico y un marco de MDF de 9cm de espesor.

**P03ALT030** kg Acero en tubo cuadrado
Claves: cuadrado, tubo, acero

**PEAP16ban** kg Pletina acero S275JR 40x10mm
Acero S275JR, en pletinas y barras.

**P13CC010n** ud Cancela tubos ac. galv 60x40 mm+ lamas Z
Claves: lámina, frío, tubo, verja

**P04L060n** m Chapa plegada acero galvanizado e=0,6 mm
Claves: galvanizar, plegable, acero, chapa

**P05EW040** m Perfil acero galvanizado T-70 mm
Claves: galvanizar, acero, perfil

**P03ALP122** kg Perfil UPN de 100 mm
Claves: UPN, perfil

**PFDZ12a** m2 Panel metálico plet incl+mntt
Panel metálico formado por pletinas galvanizadas inclinadas de 40x2mm y montantes de 10x2mm.
Claves: panel, metal, montante, pletina, inclinación, galvanizar, material

**PEAP.2i** kg Perfil rect 40x20x1.5 a galv
Perfil rectangular hueco, de acero conformado en frío y galvanizado de 40x20x1.5mm.

**P13BT130** m Barandilla 110 cm tubo horizontal
Claves: barandilla, tubo, horizontal

**P13WW030** u Rejilla ventilaci.20x20 ace.lam
Claves: rejilla

**P12PW010** m Premarco aluminio
Claves: precerco, aluminio

**PFTL30d** m Tapajuntas Al lac color
Tapajuntas aluminio lacado color.

**P04SC200n** m2 Panel sandwich e=38mm LDR
Panel de fachada ACH e=50mm LDR tipo M
Claves: fachada, panel

**P14V150** m2 Vidrio color soplado 3 mm
Claves: soplete, vidrio, color

**P14ME010** m2 Perfil/accesorios tapeta antepecho acristalado
Claves: tapa, cristal, antepecho

**P14MW020** m Sellado remate muro cortina
Claves: remate, cortina, muro

**P14MW040** m Remate muro cortina
Claves: remate, cortina, muro

**PQLC.2atan** ud Perfilería aluminio lucernario 2,00x1,00m
Claves: aluminio, isover, saintgobain, lucernario, perfil

**PQLW.1an** m2 Remates+anclajes+mat auxiliar
Claves: remate, isover, saintgobain, anclaje

**O01OB250** h Oficial 1ª vidrieria
Oficial 1° vidrio.
Claves: mano, vidrio
Relación comercial: ADMON: Conselleria, 12.91, Alicante, 14.77, Andalucía, Aragón, Asturias, Baleares, Canarias, Cantabria, Castellón, Castilla - La Manc, Castilla y León, Cataluña, Comunitat Valencia, Extremadura, Galicia, Madrid (Comunidad, Murcia (Región), Navarra (Comunidad, País Vasco, Rioja, La, Valencia

**P13TP125n** m Pletina acero galvanizado 100/50.8 mm
Claves: acero, pletina

**P03ALL020n** m Pletina .100.10 acero galvanizado
Claves: perfil, lámina, acero

**P13VT020n** u Puerta abat. pletina 50x10mm galv. 1,25x2,10m
Claves: galvanizar, puerta, tubo

**P13VT020nm** u Puerta abat 2H. pletina 60x10mm galv. 5,12x2,15m
Claves: galvanizar, puerta, tubo

**P13VT020nmn** u Puerta abat 2H. pletina 50x10mm galv. 2,50x2,15m
Claves: galvanizar, puerta, tubo

**PFDB40cln** m Pletina acero 100/5 mm plegada
Claves: pletina, acero

**PFDC12fcan** u P.basc.cuar.lac.muelle 5,75x2,20 m
Claves: muelle

**PFDC12ngbn** u Equipo automát.p.basculante art
Claves: equipo, basculante

**PFDC12ngbnm** u Cerradura contacto simple
Claves: cerrajería, contacto, simple

**PFDC12ngbno** u Pulsador interior abrir-cerrar
Claves: interior, pulsador

**PFDC12ngbnq** u Receptor monocanal
Claves: receptor

**PFDC12ngbnp** u Emisor monocanal micro
Claves: emisor

**PFDC12ngbnr** u Cuadro de maniobra
Claves: cuadro, maniobra

**P13DR030n** m2 Reja acero D=12 mm+PLETINA 40.2
Claves: acero, reja

**P13EV030n** u Escalera vertical fija con proteccion espalda 1 tramo
Claves: galvanizar, estándar

**P05EW190** m Listón madera pino 30x50x50 mm
Claves: listón, madero, pino

**P04L020** m Placa aluminio anodizado color e=1,5 mm
Claves: placa, aluminio, ánodo, color

**PEAP16bann** kg Pletina acero S275JR 10x10x0.7cm
Acero S275JR, en pletinas y barras.

**P12A85aacan** m2 Contraventana zinc perforado c/bastidor aluminio
Mallorquina de lama lacado blanco de 1 h. abatible de dimensiones 90x120 cm.

**1.ll-001** u Ref.: 1970908SI o equivalente
2,00 u Dispositivo antipánico serie Universal de embutir, para salidas de emergencia en vías de evacuación. Soportes estrechos de 208 x 39 mm, reversible. Certificado por AENOR según UNE-EN 1125, aplicable a puertas cortafuego. Acabado de soportes en satinado y barra horizontal en inoxidable.

**1.ll-002** u Ref.: SDF92EXIS16 o equivalente
1,00 u Media manilla Sena con bocallave para accionamiento exterior de barras de embutir con cerradura CF60. Con placa larga de 44 x 215 mm. Acabado en acero inoxidable AISI 316.

**1.ll-003** u Ref.: BARVECF32 o equivalente
1,00 u Barras verticales de puntos alto y bajo para contracerradura serie CF32 y CF3300. Altura máxima de puerta 2100 mm.

**1.ll-004** u Ref.: CF320SR9ICE o equivalente
1,00 u Contracerradura de embutir serie CF-32 para hoja pasiva en puertas cortafuego de 2 hojas, en combinación con cerraduras serie CF-60. Distancia de entrada de 65 mm. Componentes de acero y acabado del frente en acero inoxidable. Certificada según norma UNE-EN 12209:2004.

**1.ll-005** u Ref.: RETFAC32 o equivalente
1,00 u Mecanismo de bloqueo del punto de cierre alto y bajo en falleba de contracerradura CF32.

**1.ll-006** u Ref.: CF6TRSR9ICE o equivalente
1,00 u Cerradura cortafuego serie CF60 de embutir antipático con llave, sólo picaporte para puertas RF con dispositivos antipánico de embutir. Picaporte de acero sinterizado regulable. Reversible, Distancia entre ejes de 72mm y entrada de 65mm. Certificada según norma UNE-EN 12209:2004. Acabado en acero inoxidable.

**1.ll-007** u Ref.: TX854510N o equivalente
1,00 u Cilindro de alta seguridad PATENTADO, sistema TESA TX80 de perfil europeo medio de 45x10mm. Con llave plana reversible de alpaca e incopiable. Excéntrica de radio 15mm. Sistema Antibump con protección antitaladro y 8 pitones activos antiganzúa. Alta capacidad de Amaestramiento multiperfil. Certificado según norma EN 1303. Acabado Níquel.

**1.ll-008** u Ref.: REC1TX8G o equivalente
1,00 u Incremento por amaestramiento de grupos, sistema TESA TX80. Con Gran Maestra y sub- maestras llave propia por código. Numero de llaves a definir en Plan de Amaestramiento en obra. Incluida numeración estándar de cilindro y llave, otros consultar.

**1.ll-009** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**1.ll-010** u Ref.: DCG461----DEV1- o equivalente
1,00 u Guía deslizante para doble hoja serie ASSA ABLOY DCG461 distancia entre bisagras de 1.250 mm. - 2.800 mm. con coordinador mecanico. Válida para cierrapuertas modelos DC340, DC500 y DC700. Certificado segun norma EN 1158. Color plata.

**1.ll-011** u Ref.: TOPINOXRIS o equivalente
2,00 u Tope de suelo TESA, con taco de caucho, diámetro 45 X 37 mm. Acabado AISI304.

**1B.ll-001** u Ref.: 1970908SI o equivalente
2,00 u Dispositivo antipánico serie Universal de embutir, para salidas de emergencia en vías de evacuación. Soportes estrechos de 208 x 39 mm, reversible. Certificado por AENOR según UNE-EN 1125, aplicable a puertas cortafuego. Acabado de soportes en satinado y barra horizontal en inoxidable.

**1B.ll-002** u Ref.: SDF92EXIS16 o equivalente
1,00 u Media manilla Sena con bocallave para accionamiento exterior de barras de embutir con cerradura CF60. Con placa larga de 44 x 215 mm. Acabado en acero inoxidable AISI 316.

**1B.ll-003** u Ref.: BARVECF32 o equivalente
1,00 u Barras verticales de puntos alto y bajo para contracerradura serie CF32 y CF3300. Altura máxima de puerta 2100 mm.

**1B.ll-004** u Ref.: CF320SR9ICE o equivalente
1,00 u Contracerradura de embutir serie CF-32 para hoja pasiva en puertas cortafuego de 2 hojas, en combinación con cerraduras serie CF-60. Distancia de entrada de 65 mm. Componentes de acero y acabado del frente en acero inoxidable. Certificada según norma UNE-EN 12209:2004.

**1B.ll-005** u Ref.: RETFAC32 o equivalente
1,00 u Mecanismo de bloqueo del punto de cierre alto y bajo en falleba de contracerradura CF32.

**1B.ll-006** u Ref.: CF6TRSR9ICE o equivalente
1,00 u Cerradura cortafuego serie CF60 de embutir antipático con llave, sólo picaporte para puertas RF con dispositivos antipánico de embutir. Picaporte de acero sinterizado regulable. Reversible, Distancia entre ejes de 72mm y entrada de 65mm. Certificada según norma UNE-EN 12209:2004. Acabado en acero inoxidable.

**1B.ll-007** u Ref.: TX854510N o equivalente
1,00 u Cilindro de alta seguridad PATENTADO, sistema TESA TX80 de perfil europeo medio de 45x10mm. Con llave plana reversible de alpaca e incopiable. Excéntrica de radio 15mm. Sistema Antibump con protección antitaladro y 8 pitones activos antiganzúa. Alta capacidad de Amaestramiento multiperfil. Certificado según norma EN 1303. Acabado Níquel.

**1B.ll-008** u Ref.: REC1TX8G o equivalente
1,00 u Incremento por amaestramiento de grupos, sistema TESA TX80. Con Gran Maestra y sub- maestras llave propia por código. Numero de llaves a definir en Plan de Amaestramiento en obra. Incluida numeración estándar de cilindro y llave, otros consultar.

**1B.ll-009** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**1B.ll-010** u Ref.: DCG464----DEV1- o equivalente
1,00 u Guía deslizante para doble serie ASSA ABLOY DCG464 hoja distancia entre bisagras de 1.250 mm. - 2.800 mm. con coordinador mecanico y 1 dispositivo de retencion electromecanico. Válida para cierrapuertas modelos DC340, DC500 y DC700. Retencion entre 70° y 130° en hoja pasiva. Alimentacion 24 V DC. Certificado segun norma EN 1158 y EN 1155. Color plata.

**1B.ll-011** u Ref.: TOPINOXRIS o equivalente
2,00 u Tope de suelo TESA, con taco de caucho, diámetro 45 X 37 mm. Acabado AISI304.

**2B.ll-001** u Ref.: 1970908NN o equivalente
2,00 u Dispositivo antipánico serie Universal de embutir, para salidas de emergencia en vías de evacuación. Soportes estrechos de 208 x 39 mm, reversible. Certificado por AENOR según UNE-EN 1125, aplicable a puertas cortafuego. Acabado de soportes y barra horizontal en negro.

**2B.ll-002** u Ref.: SDF92EXIS16 o equivalente
1,00 u Media manilla Sena con bocallave para accionamiento exterior de barras de embutir con cerradura CF60. Con placa larga de 44 x 215 mm. Acabado en acero inoxidable AISI 316.

**2B.ll-003** u Ref.: BARVECF32 o equivalente
1,00 u Barras verticales de puntos alto y bajo para contracerradura serie CF32 y CF3300. Altura máxima de puerta 2100 mm.

**2B.ll-004** u Ref.: CF320SR9ICE o equivalente
1,00 u Contracerradura de embutir serie CF-32 para hoja pasiva en puertas cortafuego de 2 hojas, en combinación con cerraduras serie CF-60. Distancia de entrada de 65 mm. Componentes de acero y acabado del frente en acero inoxidable. Certificada según norma UNE-EN 12209:2004.

**2B.ll-005** u Ref.: CF6TRSR9ICE o equivalente
1,00 u Cerradura cortafuego serie CF60 de embutir antipático con llave, sólo picaporte para puertas RF con dispositivos antipánico de embutir. Picaporte de acero sinterizado regulable. Reversible, Distancia entre ejes de 72mm y entrada de 65mm. Certificada según norma UNE-EN 12209:2004. Acabado en acero inoxidable.

**2B.ll-006** u Ref.: RETCF32 o equivalente
1,00 u Disparador para punto alto, asegura que dispara el bulón al cerrarse la puerta, mediante un correcto guiado del bulón superior, de forma que ante una situación de sobrecarga, el rozamiento sea minimo y soporte esfuerzos que cumplan con lo especificado en la norma EN1125.

**2B.ll-007** u Ref.: 10295-6------10 o equivalente
2,00 u Detector de estado de puerta cerrada/abierta, tipo de contacto NA / NC. 3 cables de 6m de longitud, protección IP67. Dimensiones: diametro 8 x31. Color blanco.

**2B.ll-008** u Ref.: 10296--------10 o equivalente
2,00 u Accesorio para detectores de estado para montaje sobre materiales ferromagnético, dimensión: diametro 19,8,x11,65. Color blanco.

**2B.ll-009** u Ref.: TX854510N o equivalente
1,00 u Cilindro de alta seguridad PATENTADO, sistema TESA TX80 de perfil europeo medio de 45x10mm. Con llave plana reversible de alpaca e incopiable. Excéntrica de radio 15mm. Sistema Antibump con protección antitaladro y 8 pitones activos antiganzúa. Alta capacidad de Amaestramiento multiperfil. Certificado según norma EN 1303. Acabado Níquel.

**2B.ll-010** u Ref.: REC1TX8G o equivalente
1,00 u Incremento por amaestramiento de grupos, sistema TESA TX80. Con Gran Maestra y sub- maestras llave propia por código. Numero de llaves a definir en Plan de Amaestramiento en obra. Incluida numeración estándar de cilindro y llave, otros consultar.

**2B.ll-011** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**2B.ll-012** u Ref.: DCG464----DEV1- o equivalente
1,00 u Guía deslizante para doble serie ASSA ABLOY DCG464 hoja distancia entre bisagras de 1.250 mm. - 2.800 mm. con coordinador mecanico y 1 dispositivo de retencion electromecanico. Válida para cierrapuertas modelos DC340, DC500 y DC700. Retencion entre 70° y 130° en hoja pasiva. Alimentacion 24 V DC. Certificado segun norma EN 1158 y EN 1155. Color plata.

**2B.ll-013** u Ref.: TOPINOXRIS o equivalente
2,00 u Tope de suelo TESA, con taco de caucho, diámetro 45 X 37 mm. Acabado AISI304.

**4.ll-001** u Ref.: 1970908NN o equivalente
1,00 u Dispositivo antipánico serie Universal de embutir, para salidas de emergencia en vías de evacuación. Soportes estrechos de 208 x 39 mm, reversible. Certificado por AENOR según UNE-EN 1125, aplicable a puertas cortafuego. Acabado de soportes y barra horizontal en negro.

**4.ll-002** u Ref.: SDF92EXIS16 o equivalente
1,00 u Media manilla Sena con bocallave para accionamiento exterior de barras de embutir con cerradura CF60. Con placa larga de 44 x 215 mm. Acabado en acero inoxidable AISI 316.

**4.ll-003** u Ref.: CF6TRSR9ICE o equivalente
1,00 u Cerradura cortafuego serie CF60 de embutir antipático con llave, sólo picaporte para puertas RF con dispositivos antipánico de embutir. Picaporte de acero sinterizado regulable. Reversible, Distancia entre ejes de 72mm y entrada de 65mm. Certificada según norma UNE-EN 12209:2004. Acabado en acero inoxidable.

**4.ll-004** u Ref.: TX854510N o equivalente
1,00 u Cilindro de alta seguridad PATENTADO, sistema TESA TX80 de perfil europeo medio de 45x10mm. Con llave plana reversible de alpaca e incopiable. Excéntrica de radio 15mm. Sistema Antibump con protección antitaladro y 8 pitones activos antiganzúa. Alta capacidad de Amaestramiento multiperfil. Certificado según norma EN 1303. Acabado Níquel.

**4.ll-005** u Ref.: REC1TX8G o equivalente
1,00 u Incremento por amaestramiento de grupos, sistema TESA TX80. Con Gran Maestra y sub- maestras llave propia por código. Numero de llaves a definir en Plan de Amaestramiento en obra. Incluida numeración estándar de cilindro y llave, otros consultar.

**4.ll-006** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**4.ll-007** u Ref.: TOPINOXRIS o equivalente
1,00 u Tope de suelo TESA, con taco de caucho, diámetro 45 X 37 mm. Acabado AISI304.

**4A.ll-001** u Ref.: 1970908NN o equivalente
1,00 u Dispositivo antipánico serie Universal de embutir, para salidas de emergencia en vías de evacuación. Soportes estrechos de 208 x 39 mm, reversible. Certificado por AENOR según UNE-EN 1125, aplicable a puertas cortafuego. Acabado de soportes y barra horizontal en negro.

**4A.ll-002** u Ref.: TTF72UIS16 o equivalente
1,00 u Pomo tirador fijo para accionamiento exterior de barras de embutir con cerradura CF60. Diámetro del pomo 50 mm y placa larga de 44 x 215 mm. Acabado en acero inoxidable AISI 316.

**4A.ll-003** u Ref.: CF6TRSR9ICE o equivalente
1,00 u Cerradura cortafuego serie CF60 de embutir antipático con llave, sólo picaporte para puertas RF con dispositivos antipánico de embutir. Picaporte de acero sinterizado regulable. Reversible, Distancia entre ejes de 72mm y entrada de 65mm. Certificada según norma UNE-EN 12209:2004. Acabado en acero inoxidable.

**4A.ll-004** u Ref.: TX854510N o equivalente
1,00 u Cilindro de alta seguridad PATENTADO, sistema TESA TX80 de perfil europeo medio de 45x10mm. Con llave plana reversible de alpaca e incopiable. Excéntrica de radio 15mm. Sistema Antibump con protección antitaladro y 8 pitones activos antiganzúa. Alta capacidad de Amaestramiento multiperfil. Certificado según norma EN 1303. Acabado Níquel.

**4A.ll-005** u Ref.: REC1TX8G o equivalente
1,00 u Incremento por amaestramiento de grupos, sistema TESA TX80. Con Gran Maestra y sub- maestras llave propia por código. Numero de llaves a definir en Plan de Amaestramiento en obra. Incluida numeración estándar de cilindro y llave, otros consultar.

**4A.ll-006** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**5.ll-001** u Ref.: CF6IRSR9ICE o equivalente
1,00 u Cerradura cortafuego serie CF60 de embutir antipático con llave, sólo picaporte para puertas RF con apertura hacia el interior. Picaporte de acero sinterizado regulable. Reversible, Distancia entre ejes de 72mm y entrada de 65mm. Certificada según norma UNE-EN 12209:2004. Acabado en acero inoxidable

**5.ll-002** u Ref.: CDCF60MAK o equivalente
1,00 u Doble cuadradillo roscado giratorio de 9 a 8 mm. Para aplicar con cerraduras de doble nueca.

**5.ll-003** u Ref.: CF322EN1SR9ICE o equivalente
1,00 u Contracerradura de embutir serie CF-32 para hoja pasiva en puertas cortafuego de 2 hojas, en combinación con cerraduras serie CF-60. Distancia de entrada de 65 mm. Dos modos de funcionamiento manual por tirador en el frente de la cerradura y antipanico. Componentes de acero y acabado del frente en acero inoxidable. Marcado del fente CE s/EN1125.

**5.ll-004** u Ref.: RETCF32 o equivalente
1,00 u Disparador para punto alto, asegura que dispara el bulón al cerrarse la puerta, mediante un correcto guiado del bulón superior, de forma que ante una situación de sobrecarga, el rozamiento sea minimo y soporte esfuerzos que cumplan con lo especificado en la norma EN1125.

**5.ll-005** u Ref.: BARVECF32CE o equivalente
1,00 u Juego de fallebas de diametro 8, con rosca en las puntas de M8x1 H4 (mayor ajuste), incluye junta anti-giro que evita que la falleba se desenrosque. Bulones con tratamiento carbonitrurado para una mayor dureza superficial para evitar desgastes y cumplir con la norma EN1125. Cerraderos de punto alto y bajo. Altura máxima de puerta 2100 mm.

**5.ll-006** u Ref.: TX854545N o equivalente
1,00 u Cilindro de alta seguridad PATENTADO, sistema TESA TX80 de perfil europeo doble de 45x45mm. Con llave plana reversible de alpaca e incopiable. Excéntrica de radio 15mm. Sistema Antibump con protección antitaladro y 8 pitones activos antiganzúa. Alta capacidad de Amaestramiento multiperfil. Embrague de doble seguridad. Certificado según norma EN 1303. Acabado Níquel.

**5.ll-007** u Ref.: REC1TX8G o equivalente
1,00 u Incremento por amaestramiento de grupos, sistema TESA TX80. Con Gran Maestra y sub- maestras llave propia por código. Numero de llaves a definir en Plan de Amaestramiento en obra. Incluida numeración estándar de cilindro y llave, otros consultar.

**5.ll-008** u Ref.: MS0C872IS16 o equivalente
1,00 u Juego de manillas serie Sena sobre placa cuadrada de 180x180mm con bocallave. Distancia entre ejes 72mm. Con muelle de recuperación. Resistencia a la corrosión según norma UNE-EN 1670. Acabado en acero inoxidable AISI 316.

**5.ll-009** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**5.ll-010** u Ref.: DCG461----DEV1- o equivalente
1,00 u Guía deslizante para doble hoja serie ASSA ABLOY DCG461 distancia entre bisagras de 1.250 mm. - 2.800 mm. con coordinador mecanico. Válida para cierrapuertas modelos DC340, DC500 y DC700. Certificado segun norma EN 1158. Color plata.

**5.ll-011** u Ref.: TOPINOXRIS o equivalente
2,00 u Tope de suelo TESA, con taco de caucho, diámetro 45 X 37 mm. Acabado AISI304.

**5D.ll-001** u Ref.: CF6IRSR9ICE o equivalente
1,00 u Cerradura cortafuego serie CF60 de embutir antipático con llave, sólo picaporte para puertas RF con apertura hacia el interior. Picaporte de acero sinterizado regulable. Reversible, Distancia entre ejes de 72mm y entrada de 65mm. Certificada según norma UNE-EN 12209:2004. Acabado en acero inoxidable

**5D.ll-002** u Ref.: CDCF60MAK o equivalente
1,00 u Doble cuadradillo roscado giratorio de 9 a 8 mm. Para aplicar con cerraduras de doble nueca.

**5D.ll-003** u Ref.: CF322EN1SR9ICE o equivalente
1,00 u Contracerradura de embutir serie CF-32 para hoja pasiva en puertas cortafuego de 2 hojas, en combinación con cerraduras serie CF-60. Distancia de entrada de 65 mm. Dos modos de funcionamiento manual por tirador en el frente de la cerradura y antipanico. Componentes de acero y acabado del frente en acero inoxidable. Marcado del fente CE s/EN1125.

**5D.ll-004** u Ref.: RETCF32 o equivalente
1,00 u Disparador para punto alto, asegura que dispara el bulón al cerrarse la puerta, mediante un correcto guiado del bulón superior, de forma que ante una situación de sobrecarga, el rozamiento sea minimo y soporte esfuerzos que cumplan con lo especificado en la norma EN1125.

**5D.ll-005** u Ref.: BARVECF32CE o equivalente
1,00 u Juego de fallebas de diametro 8, con rosca en las puntas de M8x1 H4 (mayor ajuste), incluye junta anti-giro que evita que la falleba se desenrosque. Bulones con tratamiento carbonitrurado para una mayor dureza superficial para evitar desgastes y cumplir con la norma EN1125. Cerraderos de punto alto y bajo. Altura máxima de puerta 2100 mm.

**5D.ll-006** u Ref.: TX854545N o equivalente
1,00 u Cilindro de alta seguridad PATENTADO, sistema TESA TX80 de perfil europeo doble de 45x45mm. Con llave plana reversible de alpaca e incopiable. Excéntrica de radio 15mm. Sistema Antibump con protección antitaladro y 8 pitones activos antiganzúa. Alta capacidad de Amaestramiento multiperfil. Embrague de doble seguridad. Certificado según norma EN 1303. Acabado Níquel.

**5D.ll-007** u Ref.: REC1TX8G o equivalente
1,00 u Incremento por amaestramiento de grupos, sistema TESA TX80. Con Gran Maestra y sub- maestras llave propia por código. Numero de llaves a definir en Plan de Amaestramiento en obra. Incluida numeración estándar de cilindro y llave, otros consultar.

**5D.ll-008** u Ref.: MS0C872IS16 o equivalente
1,00 u Juego de manillas serie Sena sobre placa cuadrada de 180x180mm con bocallave. Distancia entre ejes 72mm. Con muelle de recuperación. Resistencia a la corrosión según norma UNE-EN 1670. Acabado en acero inoxidable AISI 316.

**5D.ll-009** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**5D.ll-010** u Ref.: DCG464----DEV1- o equivalente
1,00 u Guía deslizante para doble serie ASSA ABLOY DCG464 hoja distancia entre bisagras de 1.250 mm. - 2.800 mm. con coordinador mecanico y 1 dispositivo de retencion electromecanico. Válida para cierrapuertas modelos DC340, DC500 y DC700. Retencion entre 70° y 130° en hoja pasiva. Alimentacion 24 V DC. Certificado segun norma EN 1158 y EN 1155. Color plata.

**5D.ll-011** u Ref.: TOPINOXRIS o equivalente
2,00 u Tope de suelo TESA, con taco de caucho, diámetro 45 X 37 mm. Acabado AISI304.

**6.ll-001** u Ref.: CF6IRSR9ICE o equivalente
1,00 u Cerradura cortafuego serie CF60 de embutir antipático con llave, sólo picaporte para puertas RF con apertura hacia el interior. Picaporte de acero sinterizado regulable. Reversible, Distancia entre ejes de 72mm y entrada de 65mm. Certificada según norma UNE-EN 12209:2004. Acabado en acero inoxidable

**6.ll-002** u Ref.: CDCF60MAK o equivalente
1,00 u Doble cuadradillo roscado giratorio de 9 a 8 mm. Para aplicar con cerraduras de doble nueca.

**6.ll-003** u Ref.: CF322EN1SR9ICE o equivalente
1,00 u Contracerradura de embutir serie CF-32 para hoja pasiva en puertas cortafuego de 2 hojas, en combinación con cerraduras serie CF-60. Distancia de entrada de 65 mm. Dos modos de funcionamiento manual por tirador en el frente de la cerradura y antipanico. Componentes de acero y acabado del frente en acero inoxidable. Marcado del fente CE s/EN1125.

**6.ll-004** u Ref.: RETCF32 o equivalente
1,00 u Disparador para punto alto, asegura que dispara el bulón al cerrarse la puerta, mediante un correcto guiado del bulón superior, de forma que ante una situación de sobrecarga, el rozamiento sea minimo y soporte esfuerzos que cumplan con lo especificado en la norma EN1125.

**6.ll-005** u Ref.: BARVECF32CE o equivalente
1,00 u Juego de fallebas de diametro 8, con rosca en las puntas de M8x1 H4 (mayor ajuste), incluye junta anti-giro que evita que la falleba se desenrosque. Bulones con tratamiento carbonitrurado para una mayor dureza superficial para evitar desgastes y cumplir con la norma EN1125. Cerraderos de punto alto y bajo. Altura máxima de puerta 2100 mm.

**6.ll-006** u Ref.: TX854545N o equivalente
1,00 u Cilindro de alta seguridad PATENTADO, sistema TESA TX80 de perfil europeo doble de 45x45mm. Con llave plana reversible de alpaca e incopiable. Excéntrica de radio 15mm. Sistema Antibump con protección antitaladro y 8 pitones activos antiganzúa. Alta capacidad de Amaestramiento multiperfil. Embrague de doble seguridad. Certificado según norma EN 1303. Acabado Níquel.

**6.ll-007** u Ref.: REC1TX8G o equivalente
1,00 u Incremento por amaestramiento de grupos, sistema TESA TX80. Con Gran Maestra y sub- maestras llave propia por código. Numero de llaves a definir en Plan de Amaestramiento en obra. Incluida numeración estándar de cilindro y llave, otros consultar.

**6.ll-008** u Ref.: MS0C872IS16 o equivalente
1,00 u Juego de manillas serie Sena sobre placa cuadrada de 180x180mm con bocallave. Distancia entre ejes 72mm. Con muelle de recuperación. Resistencia a la corrosión según norma UNE-EN 1670. Acabado en acero inoxidable AISI 316.

**6.ll-009** u Ref.: DC140-----DEV1- o equivalente
2,00 u Cierrapuertas aéreo tecnología piñon-cremallera serie ASSA ABLOY DC140 con brazo articulado, para puertas desde 850 mm hasta 1.250 mm. Fuerza de cierre desde EN2 a EN5. Velocidad de cierre, velocidad final de cierre y freno a la apertura regulables mediante válvulas frontales. Válvulas temodinámicas para rendimiento constante. Angulo de apertura hasta 180° (EN5=125°). Permite todos los montajes. Certificado según norma EN 1154, Marcado CE. Apto para puertas con protección contra fuego y humo. Acabado en color plata.

**6.ll-010** u Ref.: SELTELCIER o equivalente
1,00 u Selector de cierre para puerta de doble hoja en acero galvanizado. Para puertas de hasta 1.60m de ancho de hoja.

**6.ll-011** u Ref.: TOPINOXRIS o equivalente
1,00 u Tope de suelo TESA, con taco de caucho, diámetro 45 X 37 mm. Acabado AISI304.

**6C.ll-001** u Ref.: CF6900R9ICE o equivalente
1,00 u Cerradura cortafuego serie CF60 de embutir antipático con llave, sólo picaporte para puertas RF. Picaporte de acero sinterizado regulable. Reversible, Distancia entre ejes de 72mm y entrada de 65mm. Certificada según norma UNE-EN 12209:2004. Acabado en acero inoxidable.

**6C.ll-002** u Ref.: CF322EN1SR9ICE o equivalente
1,00 u Contracerradura de embutir serie CF-32 para hoja pasiva en puertas cortafuego de 2 hojas, en combinación con cerraduras serie CF-60. Distancia de entrada de 65 mm. Dos modos de funcionamiento manual por tirador en el frente de la cerradura y antipanico. Componentes de acero y acabado del frente en acero inoxidable. Marcado del fente CE s/EN1125.

**6C.ll-003** u Ref.: RETCF32 o equivalente
1,00 u Disparador para punto alto, asegura que dispara el bulón al cerrarse la puerta, mediante un correcto guiado del bulón superior, de forma que ante una situación de sobrecarga, el rozamiento sea minimo y soporte esfuerzos que cumplan con lo especificado en la norma EN1125.

**6C.ll-004** u Ref.: BARVECF32CE o equivalente
1,00 u Juego de fallebas de diametro 8, con rosca en las puntas de M8x1 H4 (mayor ajuste), incluye junta anti-giro que evita que la falleba se desenrosque. Bulones con tratamiento carbonitrurado para una mayor dureza superficial para evitar desgastes y cumplir con la norma EN1125. Cerraderos de punto alto y bajo. Altura máxima de puerta 2100 mm.

**6C.ll-005** u Ref.: TX854545N o equivalente
1,00 u Cilindro de alta seguridad PATENTADO, sistema TESA TX80 de perfil europeo doble de 45x45mm. Con llave plana reversible de alpaca e incopiable. Excéntrica de radio 15mm. Sistema Antibump con protección antitaladro y 8 pitones activos antiganzúa. Alta capacidad de Amaestramiento multiperfil. Embrague de doble seguridad. Certificado según norma EN 1303. Acabado Níquel.

**6C.ll-006** u Ref.: REC1TX8G o equivalente
1,00 u Incremento por amaestramiento de grupos, sistema TESA TX80. Con Gran Maestra y sub- maestras llave propia por código. Numero de llaves a definir en Plan de Amaestramiento en obra. Incluida numeración estándar de cilindro y llave, otros consultar.

**6C.ll-007** u Ref.: MSTCD872IS16 o equivalente
1,00 u Conjunto de manilla y tirador derecha serie Sena sobre placa cuadrada de 180x180 con bocallave. Distancia entre ejes 72mm. Con muelle de recuperación protegido a la corrosión. Resistencia a la corrosión según norma UNE-EN 1670. Acabado en acero inoxidable AISI 316.

**6C.ll-008** u Ref.: DC140-----DEV1- o equivalente
2,00 u Cierrapuertas aéreo tecnología piñon-cremallera serie ASSA ABLOY DC140 con brazo articulado, para puertas desde 850 mm hasta 1.250 mm. Fuerza de cierre desde EN2 a EN5. Velocidad de cierre, velocidad final de cierre y freno a la apertura regulables mediante válvulas frontales. Válvulas temodinámicas para rendimiento constante. Angulo de apertura hasta 180° (EN5=125°). Permite todos los montajes. Certificado según norma EN 1154, Marcado CE. Apto para puertas con protección contra fuego y humo. Acabado en color plata.

**6C.ll-009** u Ref.: SELTELCIER o equivalente
1,00 u Selector de cierre para puerta de doble hoja en acero galvanizado. Para puertas de hasta 1.60m de ancho de hoja.

**6C.ll-010** u Ref.: TOPINOXRIS o equivalente
2,00 u Tope de suelo TESA, con taco de caucho, diámetro 45 X 37 mm. Acabado AISI304.

**8.ll-001** u Ref.: CF6IRSR9ICE o equivalente
1,00 u Cerradura cortafuego serie CF60 de embutir antipático con llave, sólo picaporte para puertas RF con apertura hacia el interior. Picaporte de acero sinterizado regulable. Reversible, Distancia entre ejes de 72mm y entrada de 65mm. Certificada según norma UNE-EN 12209:2004. Acabado en acero inoxidable

**8.ll-002** u Ref.: CDCF60MAK o equivalente
1,00 u Doble cuadradillo roscado giratorio de 9 a 8 mm. Para aplicar con cerraduras de doble nueca.

**8.ll-003** u Ref.: TX854545N o equivalente
1,00 u Cilindro de alta seguridad PATENTADO, sistema TESA TX80 de perfil europeo doble de 45x45mm. Con llave plana reversible de alpaca e incopiable. Excéntrica de radio 15mm. Sistema Antibump con protección antitaladro y 8 pitones activos antiganzúa. Alta capacidad de Amaestramiento multiperfil. Embrague de doble seguridad. Certificado según norma EN 1303. Acabado Níquel.

**8.ll-004** u Ref.: REC1TX8G o equivalente
1,00 u Incremento por amaestramiento de grupos, sistema TESA TX80. Con Gran Maestra y sub- maestras llave propia por código. Numero de llaves a definir en Plan de Amaestramiento en obra. Incluida numeración estándar de cilindro y llave, otros consultar.

**8.ll-005** u Ref.: MS0C872IS16 o equivalente
1,00 u Juego de manillas serie Sena sobre placa cuadrada de 180x180mm con bocallave. Distancia entre ejes 72mm. Con muelle de recuperación. Resistencia a la corrosión según norma UNE-EN 1670. Acabado en acero inoxidable AISI 316.

**8.ll-006** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**8.ll-007** u Ref.: TOPINOXRIS o equivalente
1,00 u Tope de suelo TESA, con taco de caucho, diámetro 45 X 37 mm. Acabado AISI304.

**8A.ll-001** u Ref.: CF6900R9ICE o equivalente
1,00 u Cerradura cortafuego serie CF60 de embutir antipático con llave, sólo picaporte para puertas RF. Picaporte de acero sinterizado regulable. Reversible, Distancia entre ejes de 72mm y entrada de 65mm. Certificada según norma UNE-EN 12209:2004. Acabado en acero inoxidable.

**8A.ll-002** u Ref.: TX854545N o equivalente
1,00 u Cilindro de alta seguridad PATENTADO, sistema TESA TX80 de perfil europeo doble de 45x45mm. Con llave plana reversible de alpaca e incopiable. Excéntrica de radio 15mm. Sistema Antibump con protección antitaladro y 8 pitones activos antiganzúa. Alta capacidad de Amaestramiento multiperfil. Embrague de doble seguridad. Certificado según norma EN 1303. Acabado Níquel.

**8A.ll-003** u Ref.: REC1TX8G o equivalente
1,00 u Incremento por amaestramiento de grupos, sistema TESA TX80. Con Gran Maestra y sub- maestras llave propia por código. Numero de llaves a definir en Plan de Amaestramiento en obra. Incluida numeración estándar de cilindro y llave, otros consultar.

**8A.ll-004** u Ref.: MSTCD872IS16 o equivalente
1,00 u Conjunto de manilla y tirador derecha serie Sena sobre placa cuadrada de 180x180 con bocallave. Distancia entre ejes 72mm. Con muelle de recuperación protegido a la corrosión. Resistencia a la corrosión según norma UNE-EN 1670. Acabado en acero inoxidable AISI 316.

**8A.ll-005** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**8A.ll-006** u Ref.: TOPINOXRIS o equivalente
1,00 u Tope de suelo TESA, con taco de caucho, diámetro 45 X 37 mm. Acabado AISI304.

**10.ll-001** u Ref.: CF6IRSR9ICE o equivalente
1,00 u Cerradura cortafuego serie CF60 de embutir antipático con llave, sólo picaporte para puertas RF con apertura hacia el interior. Picaporte de acero sinterizado regulable. Reversible, Distancia entre ejes de 72mm y entrada de 65mm. Certificada según norma UNE-EN 12209:2004. Acabado en acero inoxidable

**10.ll-002** u Ref.: CDCF60MAK o equivalente
1,00 u Doble cuadradillo roscado giratorio de 9 a 8 mm. Para aplicar con cerraduras de doble nueca.

**10.ll-003** u Ref.: TX854545N o equivalente
1,00 u Cilindro de alta seguridad PATENTADO, sistema TESA TX80 de perfil europeo doble de 45x45mm. Con llave plana reversible de alpaca e incopiable. Excéntrica de radio 15mm. Sistema Antibump con protección antitaladro y 8 pitones activos antiganzúa. Alta capacidad de Amaestramiento multiperfil. Embrague de doble seguridad. Certificado según norma EN 1303. Acabado Níquel.

**10.ll-004** u Ref.: REC1TX8G o equivalente
1,00 u Incremento por amaestramiento de grupos, sistema TESA TX80. Con Gran Maestra y sub- maestras llave propia por código. Numero de llaves a definir en Plan de Amaestramiento en obra. Incluida numeración estándar de cilindro y llave, otros consultar.

**10.ll-005** u Ref.: MS0C872IS16 o equivalente
1,00 u Juego de manillas serie Sena sobre placa cuadrada de 180x180mm con bocallave. Distancia entre ejes 72mm. Con muelle de recuperación. Resistencia a la corrosión según norma UNE-EN 1670. Acabado en acero inoxidable AISI 316.

**10.ll-006** u Ref.: TOPINOX20 o equivalente
1,00 u Tope de fijación a suelo con amortiguador, de 20 X 35 mm de diámetro. Acero Inoxidable.

**10A.ll-001** u Ref.: CF6IRSR9ICE o equivalente
1,00 u Cerradura cortafuego serie CF60 de embutir antipático con llave, sólo picaporte para puertas RF con apertura hacia el interior. Picaporte de acero sinterizado regulable. Reversible, Distancia entre ejes de 72mm y entrada de 65mm. Certificada según norma UNE-EN 12209:2004. Acabado en acero inoxidable

**10A.ll-002** u Ref.: CDCF60MAK o equivalente
1,00 u Doble cuadradillo roscado giratorio de 9 a 8 mm. Para aplicar con cerraduras de doble nueca.

**10A.ll-003** u Ref.: TX854545N o equivalente
1,00 u Cilindro de alta seguridad PATENTADO, sistema TESA TX80 de perfil europeo doble de 45x45mm. Con llave plana reversible de alpaca e incopiable. Excéntrica de radio 15mm. Sistema Antibump con protección antitaladro y 8 pitones activos antiganzúa. Alta capacidad de Amaestramiento multiperfil. Embrague de doble seguridad. Certificado según norma EN 1303. Acabado Níquel.

**10A.ll-004** u Ref.: REC1TX8G o equivalente
1,00 u Incremento por amaestramiento de grupos, sistema TESA TX80. Con Gran Maestra y sub- maestras llave propia por código. Numero de llaves a definir en Plan de Amaestramiento en obra. Incluida numeración estándar de cilindro y llave, otros consultar.

**10A.ll-005** u Ref.: MS0C872IS16 o equivalente
1,00 u Juego de manillas serie Sena sobre placa cuadrada de 180x180mm con bocallave. Distancia entre ejes 72mm. Con muelle de recuperación. Resistencia a la corrosión según norma UNE-EN 1670. Acabado en acero inoxidable AISI 316.

**10A.ll-006** u Ref.: DC175------EV1- o equivalente
1,00 u Cierrapuertas aéreo tecnología Cam-Motion serie ASSA ABLOY DC175 con guía deslizante, para puertas de ancho 950 mm hasta 1.100 mm. Fuerza de cierre EN3 y EN4. Velocidad de cierre y velocidad final de cierre regulables mediante válvulas laterales. Válvulas temodinámicas para rendimiento constante. Angulo de apertura hasta 160°. Permite todos los montajes. Certificado según norma EN 1154, Marcado CE. Cumple con los requisistos de construcción sin barreras DDA / CEN TR15894. Apto para puertas con protección contra fuego y humo. Acabado en plata.

**10A.ll-007** u Ref.: TOPINOX20 o equivalente
1,00 u Tope de fijación a suelo con amortiguador, de 20 X 35 mm de diámetro. Acero Inoxidable.

**11.ll-001** u Ref.: 20306RAI o equivalente
1,00 u Cerradura de embutir serie 2030 con picaporte y palanca para puertas de madera o doble chapa. Reversible. Distancia entre ejes 85mm y entrada de 60mm. Formato de caja unificada, frente redondeado. Certificada según UNE 12209:2004. Acabado en acero inoxidable.

**11.ll-002** u Ref.: TX853030N o equivalente
1,00 u Cilindro de alta seguridad PATENTADO, sistema TESA TX80 de perfil europeo doble de 30x30mm. Con llave plana reversible de alpaca e incopiable. Excéntrica de radio 15mm. Sistema Antibump con protección antitaladro y 8 pitones activos antiganzúa. Alta capacidad de Amaestramiento multiperfil. Embrague de doble seguridad. Certificado según norma EN 1303. Acabado Níquel.

**11.ll-003** u Ref.: REC1TX8G o equivalente
1,00 u Incremento por amaestramiento de grupos, sistema TESA TX80. Con Gran Maestra y sub- maestras llave propia por código. Numero de llaves a definir en Plan de Amaestramiento en obra. Incluida numeración estándar de cilindro y llave, otros consultar.

**11.ll-004** u Ref.: MS0C885IS16 o equivalente
1,00 u Juego de manillas serie Sena sobre placa cuadrada de 180x180mm con bocallave. Distancia entre ejes 85mm. Con muelle de recuperación. Resistencia a la corrosión según norma UNE-EN 1670. Acabado en acero inoxidable AISI 316.

**11.ll-005** u Ref.: TOPINOX20 o equivalente
2,00 u Tope de fijación a suelo con amortiguador, de 20 X 35 mm de diámetro. Acero Inoxidable.

**11.ll-006** u Ref.: DB3/4SS10IS o equivalente
1,00 u Conjunto de pasador de embutir en el canto de la hoja para puertas de madera, dimensiones 250 x 20.2 x 16.8 mm. Acero IS304.

**11A.ll-001** u Ref.: 20306RAI o equivalente
1,00 u Cerradura de embutir serie 2030 con picaporte y palanca para puertas de madera o doble chapa. Reversible. Distancia entre ejes 85mm y entrada de 60mm. Formato de caja unificada, frente redondeado. Certificada según UNE 12209:2004. Acabado en acero inoxidable.

**11A.ll-002** u Ref.: TX853030N o equivalente
1,00 u Cilindro de alta seguridad PATENTADO, sistema TESA TX80 de perfil europeo doble de 30x30mm. Con llave plana reversible de alpaca e incopiable. Excéntrica de radio 15mm. Sistema Antibump con protección antitaladro y 8 pitones activos antiganzúa. Alta capacidad de Amaestramiento multiperfil. Embrague de doble seguridad. Certificado según norma EN 1303. Acabado Níquel.

**11A.ll-003** u Ref.: REC1TX8G o equivalente
1,00 u Incremento por amaestramiento de grupos, sistema TESA TX80. Con Gran Maestra y sub- maestras llave propia por código. Numero de llaves a definir en Plan de Amaestramiento en obra. Incluida numeración estándar de cilindro y llave, otros consultar.

**11A.ll-004** u Ref.: MS0L885IS16 o equivalente
1,00 u Juego de manillas serie Sena sobre placa larga de 44x215mm con bocallave. Distancia entre ejes 85mm. Con muelle de recuperación y tornillos ocultos. Resistencia a la corrosión según norma UNE-EN 1670. Acabado en acero inoxidable AISI 316.

**11A.ll-005** u Ref.: TOPINOX20 o equivalente
1,00 u Tope de fijación a suelo con amortiguador, de 20 X 35 mm de diámetro. Acero Inoxidable.

**11B.ll-001** u Ref.: TLB35SCLAI o equivalente
1,00 u Cerradura de seguridad serie TLB de embutir multipunto, con bulones de acero de Ø 14 mm en tres puntos de cierre al frente con cajas cerradas de acero galvanizado, reenvíos con mecanismos anti-retorno y escudo E700L para protección del cilindro. Frente de perfil en U con cerradero largo. Reversible, entrada a 50 mm y distancia entre ejes de 85 mm. Acabado en acero inoxidable.

**11B.ll-002** u Ref.: TX853030N o equivalente
1,00 u Cilindro de alta seguridad PATENTADO, sistema TESA TX80 de perfil europeo doble de 30x30mm. Con llave plana reversible de alpaca e incopiable. Excéntrica de radio 15mm. Sistema Antibump con protección antitaladro y 8 pitones activos antiganzúa. Alta capacidad de Amaestramiento multiperfil. Embrague de doble seguridad. Certificado según norma EN 1303. Acabado Níquel.

**11B.ll-003** u Ref.: REC1TX8G o equivalente
1,00 u Incremento por amaestramiento de grupos, sistema TESA TX80. Con Gran Maestra y sub- maestras llave propia por código. Numero de llaves a definir en Plan de Amaestramiento en obra. Incluida numeración estándar de cilindro y llave, otros consultar.

**11B.ll-004** u Ref.: MS0L885IS16 o equivalente
1,00 u Juego de manillas serie Sena sobre placa larga de 44x215mm con bocallave. Distancia entre ejes 85mm. Con muelle de recuperación y tornillos ocultos. Resistencia a la corrosión según norma UNE-EN 1670. Acabado en acero inoxidable AISI 316.

**11B.ll-005** u Ref.: TOPINOX20 o equivalente
2,00 u Tope de fijación a suelo con amortiguador, de 20 X 35 mm de diámetro. Acero Inoxidable.

**11B.ll-006** u Ref.: DB3/4SS10IS o equivalente
1,00 u Conjunto de pasador de embutir en el canto de la hoja para puertas de madera, dimensiones 250 x 20.2 x 16.8 mm. Acero IS304.

**12.ll-001** u Ref.: 20306RAI o equivalente
1,00 u Cerradura de embutir serie 2030 con picaporte y palanca para puertas de madera o doble chapa. Reversible. Distancia entre ejes 85mm y entrada de 60mm. Formato de caja unificada, frente redondeado. Certificada según UNE 12209:2004. Acabado en acero inoxidable.

**12.ll-002** u Ref.: TX853030N o equivalente
1,00 u Cilindro de alta seguridad PATENTADO, sistema TESA TX80 de perfil europeo doble de 30x30mm. Con llave plana reversible de alpaca e incopiable. Excéntrica de radio 15mm. Sistema Antibump con protección antitaladro y 8 pitones activos antiganzúa. Alta capacidad de Amaestramiento multiperfil. Embrague de doble seguridad. Certificado según norma EN 1303. Acabado Níquel.

**12.ll-003** u Ref.: REC1TX8G o equivalente
1,00 u Incremento por amaestramiento de grupos, sistema TESA TX80. Con Gran Maestra y sub- maestras llave propia por código. Numero de llaves a definir en Plan de Amaestramiento en obra. Incluida numeración estándar de cilindro y llave, otros consultar.

**12.ll-004** u Ref.: MS0L885IS16 o equivalente
1,00 u Juego de manillas serie Sena sobre placa larga de 44x215mm con bocallave. Distancia entre ejes 85mm. Con muelle de recuperación y tornillos ocultos. Resistencia a la corrosión según norma UNE-EN 1670. Acabado en acero inoxidable AISI 316.

**12.ll-005** u Ref.: DC175------EV1- o equivalente
1,00 u Cierrapuertas aéreo tecnología Cam-Motion serie ASSA ABLOY DC175 con guía deslizante, para puertas de ancho 950 mm hasta 1.100 mm. Fuerza de cierre EN3 y EN4. Velocidad de cierre y velocidad final de cierre regulables mediante válvulas laterales. Válvulas temodinámicas para rendimiento constante. Angulo de apertura hasta 160°. Permite todos los montajes. Certificado según norma EN 1154, Marcado CE. Cumple con los requisistos de construcción sin barreras DDA / CEN TR15894. Apto para puertas con protección contra fuego y humo. Acabado en plata.

**12.ll-006** u Ref.: TOPINOX20 o equivalente
2,00 u Tope de fijación a suelo con amortiguador, de 20 X 35 mm de diámetro. Acero Inoxidable.

**12.ll-007** u Ref.: DB3/4SS10IS o equivalente
1,00 u Conjunto de pasador de embutir en el canto de la hoja para puertas de madera, dimensiones 250 x 20.2 x 16.8 mm. Acero IS304.

**12A.ll-001** u Ref.: 20306RAI o equivalente
1,00 u Cerradura de embutir serie 2030 con picaporte y palanca para puertas de madera o doble chapa. Reversible. Distancia entre ejes 85mm y entrada de 60mm. Formato de caja unificada, frente redondeado. Certificada según UNE 12209:2004. Acabado en acero inoxidable.

**12A.ll-002** u Ref.: TX853030N o equivalente
1,00 u Cilindro de alta seguridad PATENTADO, sistema TESA TX80 de perfil europeo doble de 30x30mm. Con llave plana reversible de alpaca e incopiable. Excéntrica de radio 15mm. Sistema Antibump con protección antitaladro y 8 pitones activos antiganzúa. Alta capacidad de Amaestramiento multiperfil. Embrague de doble seguridad. Certificado según norma EN 1303. Acabado Níquel.

**12A.ll-003** u Ref.: REC1TX8G o equivalente
1,00 u Incremento por amaestramiento de grupos, sistema TESA TX80. Con Gran Maestra y sub- maestras llave propia por código. Numero de llaves a definir en Plan de Amaestramiento en obra. Incluida numeración estándar de cilindro y llave, otros consultar.

**12A.ll-004** u Ref.: MS0L885IS16 o equivalente
1,00 u Juego de manillas serie Sena sobre placa larga de 44x215mm con bocallave. Distancia entre ejes 85mm. Con muelle de recuperación y tornillos ocultos. Resistencia a la corrosión según norma UNE-EN 1670. Acabado en acero inoxidable AISI 316.

**12A.ll-005** u Ref.: DC175------EV1- o equivalente
1,00 u Cierrapuertas aéreo tecnología Cam-Motion serie ASSA ABLOY DC175 con guía deslizante, para puertas de ancho 950 mm hasta 1.100 mm. Fuerza de cierre EN3 y EN4. Velocidad de cierre y velocidad final de cierre regulables mediante válvulas laterales. Válvulas temodinámicas para rendimiento constante. Angulo de apertura hasta 160°. Permite todos los montajes. Certificado según norma EN 1154, Marcado CE. Cumple con los requisistos de construcción sin barreras DDA / CEN TR15894. Apto para puertas con protección contra fuego y humo. Acabado en plata.

**12A.ll-006** u Ref.: TOPINOX20 o equivalente
1,00 u Tope de fijación a suelo con amortiguador, de 20 X 35 mm de diámetro. Acero Inoxidable.

**13A.ll-001** u Ref.: 20306RAI o equivalente
1,00 u Cerradura de embutir serie 2030 con picaporte y palanca para puertas de madera o doble chapa. Reversible. Distancia entre ejes 85mm y entrada de 60mm. Formato de caja unificada, frente redondeado. Certificada según UNE 12209:2004. Acabado en acero inoxidable.

**13A.ll-002** u Ref.: TX8B3030N o equivalente
1,00 u Cilindro de alta seguridad PATENTADO, sistema TESA TX80 de perfil europeo doble con botón de 30x30mm. Con llave plana reversible de alpaca e incopiable. Excéntrica de radio 15mm. Sistema Antibump con protección antitaladro y 8 pitones activos antiganzúa. Alta capacidad de Amaestramiento multiperfil. Certificado según norma EN 1303. Acabado Níquel.

**13A.ll-003** u Ref.: REC1TX8G o equivalente
1,00 u Incremento por amaestramiento de grupos, sistema TESA TX80. Con Gran Maestra y sub- maestras llave propia por código. Numero de llaves a definir en Plan de Amaestramiento en obra. Incluida numeración estándar de cilindro y llave, otros consultar.

**13A.ll-004** u Ref.: MS0L885IS16 o equivalente
1,00 u Juego de manillas serie Sena sobre placa larga de 44x215mm con bocallave. Distancia entre ejes 85mm. Con muelle de recuperación y tornillos ocultos. Resistencia a la corrosión según norma UNE-EN 1670. Acabado en acero inoxidable AISI 316.

**13A.ll-005** u Ref.: TOPINOX20 o equivalente
1,00 u Tope de fijación a suelo con amortiguador, de 20 X 35 mm de diámetro. Acero Inoxidable.

**14.ll-001** u Ref.: 40386RAI o equivalente
1,00 u Cerradura de embutir serie 2030 con gancho basculante accionable por cilindro, para puertas de madera o doble chapa. Reversible. Distancia de entrada 60mm. Formato de caja unificada, frente redondeado. Certificada según UNE 12209:2004. Acabado en acero inoxidable. (No incluye cilindro de obra)

**14.ll-002** u Ref.: TX853030N o equivalente
1,00 u Cilindro de alta seguridad PATENTADO, sistema TESA TX80 de perfil europeo doble de 30x30mm. Con llave plana reversible de alpaca e incopiable. Excéntrica de radio 15mm. Sistema Antibump con protección antitaladro y 8 pitones activos antiganzúa. Alta capacidad de Amaestramiento multiperfil. Embrague de doble seguridad. Certificado según norma EN 1303. Acabado Níquel.

**14.ll-003** u Ref.: REC1TX8G o equivalente
1,00 u Incremento por amaestramiento de grupos, sistema TESA TX80. Con Gran Maestra y sub- maestras llave propia por código. Numero de llaves a definir en Plan de Amaestramiento en obra. Incluida numeración estándar de cilindro y llave, otros consultar.

**14.ll-004** u Ref.: MB0RBOMIS16 o equivalente
1,00 u Doble bocallave sobre roseta de 50mm de diámetro, para puertas de llave con cilindro Europerfil. Acabado acero inoxidable AISI 316.

**14.ll-005** u Ref.: DTR20200IS o equivalente
1,00 u Doble tirador recto serie Sena de diámetro 20mm. Distancia entre ejes 200mm. Acabado acero inoxidable AISI 304. Incluye fijaciones para vidrio y madera.

**14A.ll-001** u Ref.: 40386RAI o equivalente
1,00 u Cerradura de embutir serie 2030 con gancho basculante accionable por cilindro, para puertas de madera o doble chapa. Reversible. Distancia de entrada 60mm. Formato de caja unificada, frente redondeado. Certificada según UNE 12209:2004. Acabado en acero inoxidable. (No incluye cilindro de obra)

**14A.ll-002** u Ref.: TX853030N o equivalente
1,00 u Cilindro de alta seguridad PATENTADO, sistema TESA TX80 de perfil europeo doble de 30x30mm. Con llave plana reversible de alpaca e incopiable. Excéntrica de radio 15mm. Sistema Antibump con protección antitaladro y 8 pitones activos antiganzúa. Alta capacidad de Amaestramiento multiperfil. Embrague de doble seguridad. Certificado según norma EN 1303. Acabado Níquel.

**14A.ll-003** u Ref.: REC1TX8G o equivalente
1,00 u Incremento por amaestramiento de grupos, sistema TESA TX80. Con Gran Maestra y sub- maestras llave propia por código. Numero de llaves a definir en Plan de Amaestramiento en obra. Incluida numeración estándar de cilindro y llave, otros consultar.

**14A.ll-004** u Ref.: MB0RBOMIS16 o equivalente
1,00 u Doble bocallave sobre roseta de 50mm de diámetro, para puertas de llave con cilindro Europerfil. Acabado acero inoxidable AISI 316.

**14A.ll-005** u Ref.: DTR20200IS o equivalente
1,00 u Doble tirador recto serie Sena de diámetro 20mm. Distancia entre ejes 200mm. Acabado acero inoxidable AISI 304. Incluye fijaciones para vidrio y madera.

**16.ll-001** u Ref.: 2210BE303AI o equivalente
1,00 u Cerradura para perfiles metálicos estrechos serie 2210BE de embutir, con picaporte reversible y palanca basculante diseñada para guiar al cierre. Ancho de caja 15mm, diseñado para perfiles con rotura de puente térmico. Distancia de entrada de 30mm y entre ejes de 85mm. Acabado en acero inoxidable AISI 304.

**16.ll-002** u Ref.: MX804545N o equivalente
1,00 u Cilindro de alta seguridad PATENTADO, sistema TESA TX80 de perfil europeo doble de 45x45mm. Con llave plana reversible de alpaca e incopiable. Excéntrica de radio 13,2mm. Sistema Antibump con protección antitaladro y 8 pitones activos antiganzúa. Alta capacidad de Amaestramiento multiperfil. Embrague de doble seguridad. Certificado según norma EN 1303. Acabado Níquel.

**16.ll-003** u Ref.: REC1TX8G o equivalente
1,00 u Incremento por amaestramiento de grupos, sistema TESA TX80. Con Gran Maestra y sub- maestras llave propia por código. Numero de llaves a definir en Plan de Amaestramiento en obra. Incluida numeración estándar de cilindro y llave, otros consultar.

**16.ll-004** u Ref.: MOVABOMIS o equivalente
1,00 u Doble bocallave sobre roseta oval para carpintería de aluminio, puertas con llave con cilindro Europerfil. Acabado acero inoxidable AISI 304.

**16.ll-005** u Ref.: MS5O800IS o equivalente
1,00 u Juego de manillas serie Sena sobre roseta oval para carpintería de aluminio. Con muelle de recuperación y tornillos ocultos. Resistencia a la corrosión según norma UNE-EN 1670. Acabado en acero inoxidable AISI 304.

**16A.ll-001** u Ref.: 2211BE303AI o equivalente
1,00 u Cerradura para perfiles metálicos estrechos serie 2210BE de embutir, con palanca basculante diseñada para guiar al cierre. Ancho de caja 15mm, diseñado para perfiles con rotura de puente térmico. Distancia de entrada de 30mm. Acabado en acero inoxidable AISI 304.

**16A.ll-002** u Ref.: MX804545N o equivalente
1,00 u Cilindro de alta seguridad PATENTADO, sistema TESA TX80 de perfil europeo doble de 45x45mm. Con llave plana reversible de alpaca e incopiable. Excéntrica de radio 13,2mm. Sistema Antibump con protección antitaladro y 8 pitones activos antiganzúa. Alta capacidad de Amaestramiento multiperfil. Embrague de doble seguridad. Certificado según norma EN 1303. Acabado Níquel.

**16A.ll-003** u Ref.: REC1TX8G o equivalente
1,00 u Incremento por amaestramiento de grupos, sistema TESA TX80. Con Gran Maestra y sub- maestras llave propia por código. Numero de llaves a definir en Plan de Amaestramiento en obra. Incluida numeración estándar de cilindro y llave, otros consultar.

**16A.ll-004** u Ref.: MOVABOMIS o equivalente
1,00 u Doble bocallave sobre roseta oval para carpintería de aluminio, puertas con llave con cilindro Europerfil. Acabado acero inoxidable AISI 304.

**16A.ll-005** u Ref.: DTSRLI450ISo equivalente
1,00 u Doble tirador recto serie Sena de diámetro 450mm. Distancia entre ejes 825mm. Inclinación de 65° para librar el acceso al cilindro. Acabado acero inoxidable AISI 304. Incluye fijaciones para vidrio y madera.

**19.ll-1** u Ref.: 2240253AI
Cerradura para perfiles metálicos estrechos serie 2240 de embutir, con picaporte y gancho basculante. Picaporte reversible, entrada de 25 mm y distancia entre ejes de 85 mm. Acabado en acero inoxidable AISI 304.

**19.ll-2** u Ref.: MX804545N
Cilindro de seguridad incopiable sistema TX-80 de perfil europeo normalizado de 45x45 mm. de longitud con llave plana reversible por ambas caras. Con pasadores antitaladro de acero templado en cuerpo y cañón y pitones antiganzúa. Excéntrica de radio 13.2 mm. con doble embrague. Cumple normas UNE 1303 y DIN 18252. Acabado en níquel.

**19.ll-3** u Ref.: 1/2MS5O800IS
Media manilla serie Sena sobre roseta oval para carpintería de aluminio. Con muelle de recuperación y tornillos ocultos. Resistencia a la corrosión según norma UNE-EN 1670. Acabado en acero inoxidable AISI 304.

**19.ll-4** u Ref.: TSR300IS
Tirador simple recto serie Sena de diámetro 30mm. Distancia entre ejes 300mm. Acabado acero inoxidable AISI 304. Incluye fijaciones para vidrio y madera.

**19.ll-5** u Ref.: MOVABOMIS
Doble bocallave sobre roseta oval para carpintería de aluminio, puertas con llave con cilindro Europerfil. Acabado acero inoxidable AISI 304.

**19.ll-6** u Ref.: DC140------EV1-
Cierrapuertas aéreo serie ABLOY DC140 de brazo articulado sin retención para puertas de hasta 125 cm. o 100 kg. de peso. Reversible. Fuerza de cierre desde EN2 a EN5. Válvulas independientes de regulación de velocidad de cierre y golpe final. Certificados con la norma EN 1154, aptos para puertas RF según UNE-ENE 1634. Acabado en color plata.

**19.ll-7** u Ref.: CERNORLGI
Cerradero eléctrico regulable serie CEL de frente largo para cerraduras de gancho. Alimentación con DC de 12V.; 0.6 A., seguridad negativa, función normal. Cumple con la Directiva Europea de Compatibilidad Electromagnética 89/336/CEE. Acabado en acero inoxidable AISI 304.

**19.ll-8** u Ref.: REC1TX8GM
Incremento por amaestramiento en grupos con maestra y gran maestra, para cilindros Sistema TX80, a desarrollar en la fase final de obra. Incluye el marcado del código indicado en el plan de llaves, tanto del cilindro como de las llaves.

**20.ll-001** u Ref.: 2231PE253AI o equivalente
1,00 u Cerradura para perfiles metálicos estrechos serie 2230PE de embutir, con palanca basculante diseñada para guiar al cierre y punto alto y bajo de cierre frontal. Ancho de caja 15mm, diseñado para perfiles con rotura de puente térmico. Distancia de entrada de 25mm y entre ejes de 85mm. Acabado en acero inoxidable AISI 304.

**20.ll-002** u Ref.: TX854545N o equivalente
1,00 u Cilindro de alta seguridad PATENTADO, sistema TESA TX80 de perfil europeo doble de 45x45mm. Con llave plana reversible de alpaca e incopiable. Excéntrica de radio 15mm. Sistema Antibump con protección antitaladro y 8 pitones activos antiganzúa. Alta capacidad de Amaestramiento multiperfil. Embrague de doble seguridad. Certificado según norma EN 1303. Acabado Níquel.

**20.ll-003** u Ref.: REC1TX8G o equivalente
1,00 u Incremento por amaestramiento de grupos, sistema TESA TX80. Con Gran Maestra y sub- maestras llave propia por código. Numero de llaves a definir en Plan de Amaestramiento en obra. Incluida numeración estándar de cilindro y llave, otros consultar.

**20.ll-004** u Ref.: MOVABOMIS o equivalente
1,00 u Doble bocallave sobre roseta oval para carpintería de aluminio, puertas con llave con cilindro Europerfil. Acabado acero inoxidable AISI 304.

**20.ll-005** u Ref.: DTSRLI450IS o equivalente
2,00 u Doble tirador recto serie Sena de diámetro 450mm. Distancia entre ejes 825mm. Inclinación de 65° para librar el acceso al cilindro. Acabado acero inoxidable AISI 304. Incluye fijaciones para vidrio y madera.

**20.ll-006** u Ref.: DC840--------40 o equivalente
2,00 u Cierrapuertas oculto tecnología Cam-Motion serie ASSA ABLOY DC840 para guía deslizante, para puertas de ancho = 750 mm hasta 1.100 mm. Fuerza de cierre regulable desde EN1 a EN4. Velocidad de cierre y velocidad final de cierre mediante valvulas regulables desde arriba, freno a la apertura incorporado. Válvulas temodinámicas para rendimiento constante. Angulo de apertura hasta 120°. Certificado según norma EN 1154, Marcado CE. Cumple con los requisistos de construcción sin barreras DDA / CEN TR15894. Apto para puertas con protección contra fuego y humo. Acabado plata.

**20.ll-007** u Ref.: DCG881-----EV1- o equivalente
1,00 u Guía deslizante oculta para doble hoja distancia entre bisagras de 1.350 mm. - 2.500 mm. con coordinador mecanico serie ASSA ABLOY DCG881. Válida para cierrapuertas modelos DC840 y DC860. Alimentacion 24 V DC. Certificado segun norma EN 1158. Acabado plata EV1.

**C.Sll-001** u Ref.: 1970908SI o equivalente
1,00 u Dispositivo antipánico serie Universal de embutir, para salidas de emergencia en vías de evacuación. Soportes estrechos de 208 x 39 mm, reversible. Certificado por AENOR según UNE-EN 1125, aplicable a puertas cortafuego. Acabado de soportes en satinado y barra horizontal en inoxidable.

**C.Sll-002** u Ref.: SDF93EXIS16 o equivalente
1,00 u Media manilla Sena sin bocallave para accionamiento exterior de barras de embutir con cerradura CF60. Con placa larga de 44 x 215 mm. Acabado en acero inoxidable AISI 316.

**C.Sll-003** u Ref.: CF6TRSR9ICE o equivalente
1,00 u Cerradura cortafuego serie CF60 de embutir antipático con llave, sólo picaporte para puertas RF con dispositivos antipánico de embutir. Picaporte de acero sinterizado regulable. Reversible, Distancia entre ejes de 72mm y entrada de 65mm. Certificada según norma UNE-EN 12209:2004. Acabado en acero inoxidable.

**C.Sll-004** u Ref.: DC500-----DEV1- o equivalente
1,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**C.Sll-005** u Ref.: DCG193-----EV1- o equivalente
1,00 u Guía deslizante serie ASSA ABLOY DCG193. Válida para cierrapuertas modelos DC340, DC500 y DC700. Color plata.

**C.Sll-006** u Ref.: TOPINOXRIS o equivalente
1,00 u Tope de suelo TESA, con taco de caucho, diámetro 45 X 37 mm. Acabado AISI304.

**D.Sll-001** u Ref.: 1970908NN o equivalente
1,00 u Dispositivo antipánico serie Universal de embutir, para salidas de emergencia en vías de evacuación. Soportes estrechos de 208 x 39 mm, reversible. Certificado por AENOR según UNE-EN 1125, aplicable a puertas cortafuego. Acabado de soportes y barra horizontal en negro.

**D.Sll-002** u Ref.: SDF93EXIS16 o equivalente
1,00 u Media manilla Sena sin bocallave para accionamiento exterior de barras de embutir con cerradura CF60. Con placa larga de 44 x 215 mm. Acabado en acero inoxidable AISI 316.

**D.Sll-003** u Ref.: CF6TRSR9ICE o equivalente
1,00 u Cerradura cortafuego serie CF60 de embutir antipático con llave, sólo picaporte para puertas RF con dispositivos antipánico de embutir. Picaporte de acero sinterizado regulable. Reversible, Distancia entre ejes de 72mm y entrada de 65mm. Certificada según norma UNE-EN 12209:2004. Acabado en acero inoxidable.

**D.Sll-004** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**D.Sll-005** u Ref.: TOPINOXRIS o equivalente
1,00 u Tope de suelo TESA, con taco de caucho, diámetro 45 X 37 mm. Acabado AISI304.

**E.Sll-001** u Ref.: 1970908SI o equivalente
2,00 u Dispositivo antipánico serie Universal de embutir, para salidas de emergencia en vías de evacuación. Soportes estrechos de 208 x 39 mm, reversible. Certificado por AENOR según UNE-EN 1125, aplicable a puertas cortafuego. Acabado de soportes en satinado y barra horizontal en inoxidable.

**E.Sll-002** u Ref.: BARVECF32 o equivalente
1,00 u Barras verticales de puntos alto y bajo para contracerradura serie CF32 y CF3300. Altura máxima de puerta 2100 mm.

**E.Sll-003** u Ref.: CF320SR9ICE o equivalente
1,00 u Contracerradura de embutir serie CF-32 para hoja pasiva en puertas cortafuego de 2 hojas, en combinación con cerraduras serie CF-60. Distancia de entrada de 65 mm. Componentes de acero y acabado del frente en acero inoxidable. Certificada según norma UNE-EN 12209:2004.

**E.Sll-004** u Ref.: RETFAC32 o equivalente
1,00 u Mecanismo de bloqueo del punto de cierre alto y bajo en falleba de contracerradura CF32.

**E.Sll-005** u Ref.: CF6TRSR9ICE o equivalente
1,00 u Cerradura cortafuego serie CF60 de embutir antipático con llave, sólo picaporte para puertas RF con dispositivos antipánico de embutir. Picaporte de acero sinterizado regulable. Reversible, Distancia entre ejes de 72mm y entrada de 65mm. Certificada según norma UNE-EN 12209:2004. Acabado en acero inoxidable.

**E.Sll-006** u Ref.: 10295-6------10 o equivalente
2,00 u Detector de estado de puerta cerrada/abierta, tipo de contacto NA / NC. 3 cables de 6m de longitud, protección IP67. Dimensiones: diametro 8 x31. Color blanco.

**E.Sll-007** u Ref.: 10296--------10 o equivalente
2,00 u Accesorio para detectores de estado para montaje sobre materiales ferromagnético, dimensión: diametro 19,8,x11,65. Color blanco.

**E.Sll-008** u Ref.: DC500-----DEV1- o equivalente
2,00 u Cierrapuertas aéreo tecnología Cam-Motion serie ASSA ABLOY DC500 para guía deslizante, para puertas de ancho = 750 mm hasta 1.100 mm. Fuerza de cierre regulable desde EN1 a EN4. Velocidad de cierre, velocidad final de cierre y freno a la apertura regulables mediante válvulas frontales. Válvulas termodinámicas para rendimiento constante. Angulo de apertura hasta 170°. Permite todos los montajes. Certificado según norma EN 1154, Marcado CE. Cumple con los requisistos de construcción sin barreras DDA / CEN TR15894. Apto para puertas con protección contra fuego y humo. Acabado en color plata.

**E.Sll-009** u Ref.: DCG461----DEV1- o equivalente
1,00 u Guía deslizante para doble hoja serie ASSA ABLOY DCG461 distancia entre bisagras de 1.250 mm. - 2.800 mm. con coordinador mecanico. Válida para cierrapuertas modelos DC340, DC500 y DC700. Certificado segun norma EN 1158. Color plata.

**H.Sll-001** u Ref.: CF322EN1SR9ICE o equivalente
1,00 u Contracerradura de embutir serie CF-32 para hoja pasiva en puertas cortafuego de 2 hojas, en combinación con cerraduras serie CF-60. Distancia de entrada de 65 mm. Dos modos de funcionamiento manual por tirador en el frente de la cerradura y antipanico. Componentes de acero y acabado del frente en acero inoxidable. Marcado del fente CE s/EN1125.

**H.Sll-002** u Ref.: CF6500R9ICE o equivalente
1,00 u Cerradura cortafuego serie CF60 de embutir antipático de paso, sólo picaporte para puertas RF. Picaporte de acero sinterizado regulable. Reversible, Distancia de entrada 65mm. Certificada según norma UNE-EN 12209:2004. Acabado en acero inoxidable.

**H.Sll-003** u Ref.: RETCF32 o equivalente
1,00 u Disparador para punto alto, asegura que dispara el bulón al cerrarse la puerta, mediante un correcto guiado del bulón superior, de forma que ante una situación de sobrecarga, el rozamiento sea minimo y soporte esfuerzos que cumplan con lo especificado en la norma EN1125.

**H.Sll-004** u Ref.: BARVECF32CE o equivalente
1,00 u Juego de fallebas de diametro 8, con rosca en las puntas de M8x1 H4 (mayor ajuste), incluye junta anti-giro que evita que la falleba se desenrosque. Bulones con tratamiento carbonitrurado para una mayor dureza superficial para evitar desgastes y cumplir con la norma EN1125. Cerraderos de punto alto y bajo. Altura máxima de puerta 2100 mm.

**H.Sll-005** u Ref.: MS5C8CFIS16 o equivalente
1,00 u Juego de manillas serie Sena sin bocallave para accionamiento de cerradura cortafuego serie CF60 de paso. Sobre placa cuadrada de 180 x 180mm, con muelle de recuperación. Certificado por L. G. A. I. según UNE 23802, como manilla cortafuego 120 minutos. Acabado en acero inoxidable AISI 316.

**H.Sll-006** u Ref.: DC140-----DEV1- o equivalente
2,00 u Cierrapuertas aéreo tecnología piñon-cremallera serie ASSA ABLOY DC140 con brazo articulado, para puertas desde 850 mm hasta 1.250 mm. Fuerza de cierre desde EN2 a EN5. Velocidad de cierre, velocidad final de cierre y freno a la apertura regulables mediante válvulas frontales. Válvulas temodinámicas para rendimiento constante. Angulo de apertura hasta 180° (EN5=125°). Permite todos los montajes. Certificado según norma EN 1154, Marcado CE. Apto para puertas con protección contra fuego y humo. Acabado en color plata.

**H.Sll-007** u Ref.: SELTELCIER o equivalente
1,00 u Selector de cierre para puerta de doble hoja en acero galvanizado. Para puertas de hasta 1.60m de ancho de hoja.

**H.Sll-008** u Ref.: TOPINOXRIS o equivalente
2,00 u Tope de suelo TESA, con taco de caucho, diámetro 45 X 37 mm. Acabado AISI304.

**J.Sll-001** u Ref.: CF6500R9ICE o equivalente
1,00 u Cerradura cortafuego serie CF60 de embutir antipático de paso, sólo picaporte para puertas RF. Picaporte de acero sinterizado regulable. Reversible, Distancia de entrada 65mm. Certificada según norma UNE-EN 12209:2004. Acabado en acero inoxidable.

**J.Sll-002** u Ref.: MS5C8CFIS16 o equivalente
1,00 u Juego de manillas serie Sena sin bocallave para accionamiento de cerradura cortafuego serie CF60 de paso. Sobre placa cuadrada de 180 x 180mm, con muelle de recuperación. Certificado por L. G. A. I. según UNE 23802, como manilla cortafuego 120 minutos. Acabado en acero inoxidable AISI 316.

**J.Sll-003** u Ref.: DC140-----DEV1- o equivalente
1,00 u Cierrapuertas aéreo tecnología piñon-cremallera serie ASSA ABLOY DC140 con brazo articulado, para puertas desde 850 mm hasta 1.250 mm. Fuerza de cierre desde EN2 a EN5. Velocidad de cierre, velocidad final de cierre y freno a la apertura regulables mediante válvulas frontales. Válvulas temodinámicas para rendimiento constante. Angulo de apertura hasta 180° (EN5=125°). Permite todos los montajes. Certificado según norma EN 1154, Marcado CE. Apto para puertas con protección contra fuego y humo. Acabado en color plata.

**J.Sll-004** u Ref.: TOPINOXRIS o equivalente
1,00 u Tope de suelo TESA, con taco de caucho, diámetro 45 X 37 mm. Acabado AISI304.

**L.Sll-001** u Ref.: 20356RAI o equivalente
1,00 u Cerradura de embutir serie 2030 de paso para puertas de madera o doble chapa. Reversible. Distancia de entrada 60mm. Formato de caja unificada, frente redondeado. Certificada según UNE 12209:2004. Acabado en acero inoxidable.

**L.Sll-002** u Ref.: MS5C800IS16 o equivalente
1,00 u Juego de manillas serie Sena sobre placa cuadrada de 180x180mm sin bocallave. Con muelle de recuperación. Resistencia a la corrosión según norma UNE-EN 1670. Acabado en acero inoxidable AISI 316.

**L.Sll-003** u Ref.: DC175------EV1- o equivalente
1,00 u Cierrapuertas aéreo tecnología Cam-Motion serie ASSA ABLOY DC175 con guía deslizante, para puertas de ancho 950 mm hasta 1.100 mm. Fuerza de cierre EN3 y EN4. Velocidad de cierre y velocidad final de cierre regulables mediante válvulas laterales. Válvulas temodinámicas para rendimiento constante. Angulo de apertura hasta 160°. Permite todos los montajes. Certificado según norma EN 1154, Marcado CE. Cumple con los requisistos de construcción sin barreras DDA / CEN TR15894. Apto para puertas con protección contra fuego y humo. Acabado en plata.

**L.Sll-004** u Ref.: TOPINOX20 o equivalente
2,00 u Tope de fijación a suelo con amortiguador, de 20 X 35 mm de diámetro. Acero Inoxidable.

**L.Sll-005** u Ref.: DB3/4SS10IS o equivalente
1,00 u Conjunto de pasador de embutir en el canto de la hoja para puertas de madera, dimensiones 250 x 20.2 x 16.8 mm. Acero IS304.

**N.Sll-001** u Ref.: 20346RAI o equivalente
1,00 u Cerradura de embutir serie 2030 con picaporte y condena para puertas de madera o doble chapa. Reversible. Distancia entre ejes 85mm y entrada de 60mm. Formato de caja unificada, frente redondeado. Certificada según UNE 12209:2004. Acabado en acero inoxidable.

**N.Sll-002** u Ref.: MS3C885IS16 o equivalente
1,00 u Juego de manillas serie Sena sobre placa cuadrada de 180x180 mm con condena. Distancia entre ejes 85mm. Con muelle de recuperación. Muletilla en el interior y dispositivo de emergencia exterior. Resistencia a la corrosión según norma UNE-EN 1670. Acabado en acero inoxidable AISI 316.

**N.Sll-003** u Ref.: TOPINOX20 o equivalente
1,00 u Tope de fijación a suelo con amortiguador, de 20 X 35 mm de diámetro. Acero Inoxidable.

**O.Sll-001** u Ref.: 2038C6RAI o equivalente
1,00 u Cerradura de embutir serie 2030 con gancho basculante adaptada para condenas de baño, para puertas de madera o doble chapa. Reversible. Distancia de entrada 60mm. Formato de caja unificada, frente redondeado. Acabado en acero inoxidable.

**O.Sll-002** u Ref.: DTR20200IS o equivalente
1,00 u Doble tirador recto serie Sena de diámetro 20mm. Distancia entre ejes 200mm. Acabado acero inoxidable AISI 304. Incluye fijaciones para vidrio y madera.

**O.Sll-003** u Ref.: MB0REMESSMINIS o equivalente
1,00 u Muletilla interior y dispositivo de emergencia exterior sobre roseta de 53 mm de diámetro, para puertas de condena. Con visor de libre/ ocupado. Acabado acero inoxidable AISI 304.

**S.Sll-001** u Ref.: REC1TX8G o equivalente
1,00 u Incremento por amaestramiento de grupos, sistema TESA TX80. Con Gran Maestra y sub- maestras llave propia por código. Numero de llaves a definir en Plan de Amaestramiento en obra. Incluida numeración estándar de cilindro y llave, otros consultar.

**S.Sll-002** u Ref.: MOVABOMIS o equivalente
1,00 u Doble bocallave sobre roseta oval para carpintería de aluminio, puertas con llave con cilindro Europerfil. Acabado acero inoxidable AISI 304.

**S.Sll-003** u Ref.: DTSRLI450IS o equivalente
2,00 u Doble tirador recto serie Sena de diámetro 450mm. Distancia entre ejes 825mm. Inclinación de 65° para librar el acceso al cilindro. Acabado acero inoxidable AISI 304. Incluye fijaciones para vidrio y madera.

**S.Sll-004** u Ref.: DC840--------40 o equivalente
2,00 u Cierrapuertas oculto tecnología Cam-Motion serie ASSA ABLOY DC840 para guía deslizante, para puertas de ancho = 750 mm hasta 1.100 mm. Fuerza de cierre regulable desde EN1 a EN4. Velocidad de cierre y velocidad final de cierre mediante valvulas regulables desde arriba, freno a la apertura incorporado. Válvulas temodinámicas para rendimiento constante. Angulo de apertura hasta 120°. Certificado según norma EN 1154, Marcado CE. Cumple con los requisistos de construcción sin barreras DDA / CEN TR15894. Apto para puertas con protección contra fuego y humo. Acabado plata.

**S.Sll-005** u Ref.: DCG881-----EV1- o equivalente
1,00 u Guía deslizante oculta para doble hoja distancia entre bisagras de 1.350 mm. - 2.500 mm. con coordinador mecanico serie ASSA ABLOY DCG881. Válida para cierrapuertas modelos DC840 y DC860. Alimentacion 24 V DC. Certificado segun norma EN 1158. Acabado plata EV1.

**KA.Sll-001** u Ref.: 20356RAI o equivalente
1,00 u Cerradura de embutir serie 2030 de paso para puertas de madera o doble chapa. Reversible. Distancia de entrada 60mm. Formato de caja unificada, frente redondeado. Certificada según UNE 12209:2004. Acabado en acero inoxidable.

**KA.Sll-002** u Ref.: MS5C800IS16 o equivalente
1,00 u Juego de manillas serie Sena sobre placa cuadrada de 180x180mm sin bocallave. Con muelle de recuperación. Resistencia a la corrosión según norma UNE-EN 1670. Acabado en acero inoxidable AISI 316.

**KA.Sll-003** u Ref.: TOPINOX20 o equivalente
1,00 u Tope de fijación a suelo con amortiguador, de 20 X 35 mm de diámetro. Acero Inoxidable.

**P06WA170** m. Cinta adhesiva
Claves: adhesivo, cinta

**P07TV810Un1** m2 Manta LR contorno ventanas e=30mm
Claves: manta, vidrio

**P07alpharock4** m2 Panel lana roca 50mm 70Kg/m3 Alpharock E-225 o equivalente
Claves: vidrio, manta, lana, ligero

**P01UA060** kg Adhesivo cemento cola tipo C1
Claves: schluter, cemento, adhesivo, cola

**P14EGD080n1** m2 DA AMBIENCE SONIC Ariplak DAG 50/28 66.4Ac/SWSU20Nar/44.4Ac o equivalente
Claves: guardian

**P14KW050** m Sellado con silicona incolora
Claves: incoloro, silicona

**P14EGD080n2** m2 DA AMBIENCE SONIC Ariplak DAG 50/28 66.4Ac/SWSU20Nar/44.4 o equivalente
Claves: guardian

**P14EGD080n3** m2 DA AMBIENCE SONIC Ariplak DAG 50/28 66.4Ac/SWSU20Nar/44.4 o equivalente
Claves: guardian

**P14EGD080n4** m2 DA AMBIENCE Ariplak DAG 50/28 8THST/SWSU20Nar/44.2 o equivalente
Claves: guardian

**P14EGD080n1lim** m2 DA AMBIENCE SONIC Ariplak DAG 50/28+Enduroshield#1 66.4Ac/SWSU20Nar/44.4Ac o equivalente
Claves: guardian

**PFAD.4ceban** m2 Acris db seg 8 templado-16-55.1 inc
Acristalamiento doble de seguridad, formado por un vidrio templado de 8mm de espesor, cámara de gas argón de 20mm con perfil separador de aluminio sellada perimetralmente y un vidrio laminado compuesto por dos vidrios de 6 mm de espesor unidos mediante dos lámina de butiral de polivinilo incoloro

**PFAW.1a** m² Repercusión sellado silicona
Claves: silicona

**P07AP050** m2 Pantalla abs.metálica h=2 m
Claves: metal, pantalla

**P06SR200** l Imprimación Primer 1833 o equivalente
Claves: imprimación

**P06SR190** m Fondo juntas polipropileno 10 mm
Claves: junta, polipropileno

**P06SR210** ud Sellador Satecma elastic PM 33 o equivalente
Claves: sellador

**P03AG280** m2 Enrejado TT (8x10-16) 2,70 mm
Claves: enrejado

**P01UC020** kg Puntas 17x70 mm
Claves: punta

**O01OB945** h Ayudante pizarrista
Claves: ayudante

**P05PP101** m2 Pizarra pico pala 50x25 cm 3-4cm
Claves: pizarra

**P05PW070** u Gancho acero inoxidable para pizarra 2,5x100 mm
Claves: acero, inoxidable, gancho, pizarra

**P05PP090** m2 Pizarra 1ª nacional 30x20 cm
Claves: pizarra, nacional

**O01OC100** h Especialista en lampistería
Claves: especial

**P05CZ010** m2 Chapa de zinc 0,65 mm
Claves: chapa, zinc

**P05EW160** m2 Cartón fieltro ondulado alquitranado
Claves: alquitrán, cartón, fieltro, ondulado

**P05CZ330** u Grapa de zinc de cabeza
Claves: grapa, zinc, cabeza

**P05CZ160** u Banda de anclaje de zinc 0,65 mm
Claves: banda, anclaje, zinc

**P01US050** m Soldadura estaño (Sn)+(Cu)
Claves: soldadura, estaño

**P01UC015** cu Puntas 2x30 mm acero estirado galvanizado
Claves: estirado, galvanizar, punta, acero

**P05CZ290** u Patilla fija zinc junta alzada
Claves: junta, patilla, zinc

**P05CZ300** u Patilla Zn j/alzada vertiente
Claves: vertiente, patilla, zinc

**P14YME380x** u sistema Apertura eléctrica i/motor e instalacion
Claves: eléctrico, zócalo

**P05CP010** m2 Chapa de plomo de 2.5 mm
Claves: chapa, plomo

**M12W010** h Equipo chorro aire presión
Claves: aire, presión, equipo

**M11PI020** h Equipo de inyección manual resinas
Claves: resina, equipo, manual, inyección

**P01LM040** mu Ladrillo de tejar 25x12x5 cm
Claves: ladrillo, teja

**P33G160** l Hidrofugante base agua con nanopartículas Aquapore
Claves: agua, hidrofugación, base, tecnan

**O01OB920** h. Ayudante revocador
Claves: ayudante

**M14FG010** h Hidrolimpiadora gasolina 170 bar - 750 l/h - 6,5 CV
Claves: gasolina

**P33I060** l Disolución neutra limpieza fachada
Claves: fachada, disolución, limpieza

**O01OC160** h Especialista restaurador fachada
Especialista restaurador de fachadas, tecnicas de limpieza, consolidación y restauración en general.
Claves: fachada, técnica, limpieza, mano, consolidación, restauración, especial
Relación comercial: ADMON: Conselleria, 16.16, Alicante, 17.72, Andalucía, 16.89, Aragón, 18.02, Asturias, 20.06, Baleares, 15.94, Canarias, 15.23, Cantabria, 16.29, Castellón, 15.43, Castilla - La Manc, 14.93, Castilla y León, 16.34, Cataluña, 18.99, Comunitat Valencia, 16.46, Extremadura, 14.9, Galicia, 16.15, Madrid (Comunidad, 19.85, Murcia (Región), 16.08, Navarra (Comunidad, 19.03, País Vasco, 20.97, Rioja, La, 17.73, Valencia, 15.68

**P33G160n** kg Tratamiento protector Hidrorep o equivalente
Claves: tecnan, agua, base, hidrofugación

**O01OC180** h Especialista restaurador
Claves: especial

**M12W060** h Equipo pulverizador aerográfico
Claves: equipo

**P33E010** l Pentaclorofenato sódico acuoso
Claves: agua, sodio

**O01OC175** h Especialista reintegraciones e injertos
Claves: especial

**O01OC070** h Especialista cosidos estáticos
Claves: especial, estático

**P33AA310** l Mortero epoxídico tixotrópico
Claves: epoxi, tixotrópico, mortero

**P33AA090** kg Adhesivo epoxi 100/35
Claves: adhesivo, epoxi

**P33OD020** m Varilla a/inoxidable roscado D=6 mm
Claves: rosca, varilla

**P33XB330** h Perforadora a rotación en seco
Claves: seco, rotación, perforación

**P33OE160** u Pistola de inyección de mano
Claves: inyección, mano

**M06CH030** h Compresor portátil eléctrico 7 m3/min
Claves: compresor, portátil, eléctrico

**P01DW210** kg Pigmentos de tierra natural
Claves: tierra, colorante, natural

**P01SM230** m3 Bloque piedra arenisca sin escuadrar
Claves: bloque, piedra, arenisca, escuadrar

**P09CR320n** m2 Granito de corte 8cm
Claves: corte, granito

**P33J160** l Amoníaco limpieza 5-10 % (perfumado)
Claves: limpieza, amoníaco

**P01SA200** m Balaustrada arenisca base/pasamanos/4 pivotes 12 cm
Claves: arenisca, balaustre

**P17NZ010** m Canalón ZnTi redondo 250x0,65 mm
Claves: canalón, redondo

**P17NZ110** u Palomilla ZnTi redonda 250x25x4 mm
Claves: redondo

**P05CP050** m2 Chapa de plomo de 3,00 mm
Claves: chapa, plomo

**P05CP160** u Patilla j/alzada vertiente Pb e=3 mm
Claves: patilla, vertiente

**P05CGG010** m2 Chapa acero galvanizado a=100 cm e=0,6 mm greca de 70 mm
Claves: galvanizar, acero, chapa

**P01UC090** u Clavo acero galvanizado c/arandela plástica p/placa
Claves: plástico, clavo, acero, galvanizar

**P05CP210** u Grapa para alero de plomo
Claves: alero, plomo, grapa

**P01UC010** u Clavo cobre D=3 mm
Claves: clavo, cobre

**P05CP360** u Arandela plomo p/replegar
Claves: arandela, plomo

**P01LT030** mu Ladrillo perforado tosco 24x11,5x5 cm
Mazarron
Claves: ladrillo, perforación, tosco

**P33AA320** kg Mortero de restauración genérico
Claves: restauración, mortero

**P33OB020** m Varilla fibra de vidrio D=6 mm
Claves: vidrio, varilla, fibra

**P08TW010** m2 Pulido y abrillantado in situ terrazo
Claves: terrazo, pulir

**P33I200** l Super decapante
Claves: decapante

**P33T230** kg Pintura de silicato blanco para interiores historicos
Claves: interior, pintura, blanco, Histórico

**P33T270** kg Ajuste de tono de silicato blanco para interiores historicos
Claves: interior, blanco, ajustar, Histórico

**P33T205** l Fijador para hormigón de silicato potásico
Claves: fijación, hormigón

**M01MP040n** h Equipo proyección mortero
Claves: saintgobain, ignifugación, mortero, proyección, placo, equipo

**P01MEQ040N** kg Mortero alta absorción acústica
16A desde cuadro de protecci_f1_'f3_f0 n hasta caja de distribuci_f1_'f3_f0 n. La partida incluye:_par
- p/p de canalizaci_f1_'f3_f0 n en bandeja cerrada con tapa, pintada en color negro._par
- p/p de manguera 0,6/1kV, libre de hal_f1_'f3_f0 genos y no propagadora de llamas, calculada seg_f1_'fa_f0 n RGBT en vigor, con secciones de 3x2,5 _f1_'f3_f0 3x4mm2, seg_f1_'fa_f0 n la ca_f1_'ed_f0 da de tensi_f1_'f3_f0 n m_f1_'e1_f0 xima existente._par
- Caja de conexi_f1_'f3_
Claves: sal, mortero

**P04RW030** m2 Malla mortero
Claves: mortero, malla

**P25OW040n** kg Imprimador de adherencia
Claves: mapei, adherencia

**M13AM010** d Alquiler m2 andamio acero galvanizado
Claves: acero, alquiler, galvanizar, andamio

**M13AM060** m2 Montaje y desmontaje andamio 20 m<h<25 m
Claves: montaje, desmontable, andamio

**P30IR040** m2 Baldosín vitrificado sobre malla 25x25 mm
Claves: vitrificado, baldosín, malla

**P01FA045** kg Mortero cola porcelánico blanco
Claves: cola, mortero, porcelana, blanco

**O01OC230** h Especialista restaurador pintura
Claves: especial, pintura

**P33DM010** kg Consolidante acrílico Paraloid B72 o equivalente
Claves: acrílico

**P33H150** l Disolvente tolueno
Claves: disolvente

**P33Q010** u Tubo 22 ml goldfinger 5 tonos
Claves: tubo

**P33Q120** u 250 g arcilla para dorar bol
Claves: arcilla

**P33H010** l Disolvente esencia de trementina
Claves: disolvente

**P33M080** l Barniz para cuadros
Claves: barniz, cuadro

**M12W020** h Rodillo giratorio de hilos
Claves: giratorio, rodillo, cable

**P33W080** kg Masilla de 2 componentes epoxi-madera
Claves: masilla, componente

**P33C060** kg Cola sintética en envase de 25 kg
Claves: envase, cola, sintético

**P33AA150** kg Resina epoxi líquida madera
Claves: epoxi, madero, resina, líquido

**P33N010** l Aceite vegetal de linaza
Claves: aceite, linaza, vegetal

**P33N020** l Aceite vegetal nogal o nogalina
Claves: aceite, vegetal, nogal

**M12W030** h Cepilladora mecánica
Claves: mecánico

**P09W010** u Material auxiliar anclajes chapado piedra
Claves: auxiliar, material, piedra, chapado, anclaje

**O01OB060** h Ayudante ladrillero
Claves: ayudante

**M13CP140** u Puntal telescópico fuerte 5 m
Claves: telescópico, puntal

**M11TS030** h Generador estándar 4500W - 220V
Tarifa 2015
Día laboral: 23,90 ?
Seguro día natural: 1,00 ?
Claves: natural, generador, estándar

**M06B020** h Barrena de rotopercusión aire
Claves: aire

**P03ACC080** kg Acero corrugado B 500 S/SD
Claves: acero, corrugado

**P33AA140** kg Masilla araldit 812/813 o equivalente
Claves: masilla

**P01SM500** m3 Bloque granito gris quintana 1ª
Claves: gris, granito, bloque

**O01OB102** h Ayudante marmolista
Claves: ayudante

**P08PMP220n** m Albardilla mármol negro
Claves: rodapié, Marquina, negro, mármol

**P01FA230** kg Adhesivo Piedra/Mármol MasterTile NTS 440
Claves: basf, adhesivo

**P01FA240** kg Adhesivo Flexible MasterTile FLX 428
Claves: flexible, basf, adhesivo

**P17PH040** m Tubo polietileno AD PE100 PN-16 63 mm
Claves: tubo, polietileno

**P17YC070** u Codo latón 90º 75 mm 2 1/2"
Claves: latón, codo

**P17YE065** u Enlace mixto latón macho 75 mm 2 1/2"
Claves: latón, mixto, enlace

**M05EC110** h Miniexcavadora hidráulica cadenas 1,2 t
Claves: hidráulico, cadena

**P17BI080** u Contador agua Woltman 2 1/2"(65 mm) clase B
Claves: agua, clase, contador

**P17XE0901** ud Válvula esfera latón roscar
Claves: latón, esfera, válvula, rosca

**P17XR0801** ud Válv.retención latón roscar
Claves: latón, válvula, rosca, retención

**P17YC0801** ud Codo latón 90º
Claves: latón, codo

**P17YT0801** ud Te latón
Claves: latón, te

**P17YR0401** ud Reducción latón
Claves: reducción, latón

**P17BV4101** u Grifo de prueba DN-20
Claves: grifería, prueba

**P17PP2101** ud Enlace recto polipropileno
Claves: polipropileno, enlace

**P17PA0801** m Tubo polietileno ad PE
Claves: tubo, polietileno

**P17W0701** ud Verificación contador >=2" 50 mm
Claves: verificar, contador

**P17PPB030** u Collarín salida brida DN125-60/65 mm
Claves: brida, salida, collarín

**P17GEB020** u Brida loca acero DN50-63 mm
Claves: brida, acero

**P17XEL340** u Válvula esfera latón roscar 2 1/2"
Claves: latón, esfera, válvula, rosca

**DZFGGFAS1D** ud Depósito PRFV. cilín.c/tapa 4.000 l
Claves: depósito

**P17LT020** m Tubo polipropil. SDR-6 20x3,4
Claves: tubo

**P17LP020** ud Codo 90º polipropileno 20 mm
Claves: polipropileno, codo

**P17LP100** ud Te polipropileno 20 mm
Claves: te, polipropileno

**P17LT030** m Tubo polipropil. SDR-6 25x4,2
Claves: tubo

**P17LP110** ud Te polipropileno 25 mm
Claves: te, polipropileno

**P17LP190** ud Manguito polipropileno 25 mm
Claves: manguito, polipropileno

**P17LT040** m Tubo polipropil. SDR-6 32x5,4
Claves: tubo

**P17LP040** ud Codo 90º polipropileno 32 mm
Claves: polipropileno, codo

**P17LP200** ud Manguito polipropileno 32 mm
Claves: manguito, polipropileno

**P17LT050** m. Tubo polipropil. PN20 40x6,7
Claves: tubo

**P17LP050** ud Codo 90º polipropileno 40 mm
Claves: polipropileno, codo

**P17LP210** ud Manguito polipropileno 40 mm
Claves: manguito, polipropileno

**P17LT060** m Tubo polipropil. SDR-6 50x8,4
Claves: tubo

**P17LP060** ud Codo 90º polipropileno 50 mm
Claves: polipropileno, codo

**P17LP220** ud Manguito polipropileno 50 mm
Claves: manguito, polipropileno

**P17LT070** m Tubo polipropil. SDR-6 63x10,5
Claves: tubo

**P17LP070** ud Codo 90º polipropileno 63 mm
Claves: polipropileno, codo

**P17LP230** ud Manguito polipropileno 63 mm
Claves: manguito, polipropileno

**P17LT080** m Tubo polipropil. SDR-6 75x12,5
Claves: tubo

**P17LP080** ud Codo 90º polipropileno 75 mm
Claves: polipropileno, codo

**P17LP240** ud Manguito polipropileno 75 mm
Claves: manguito, polipropileno

**P07CE230X** m. Coq. elastomérica D=2" e=9
Claves: elastomérico

**P07CE240** m. Coq. elastomérica D=2 1/2" e=9
Claves: elastomérico

**P07CE250** m. Coq. elastomérica D=3" e=9
Claves: elastomérico

**P07CE6801** m Coquilla elastomérica D=22 mm e=30 mm
Claves: elastomérico, coquilla

**P07CE6802** m Coquilla elastomérica D=28 mm e=30 mm
Claves: elastomérico, coquilla

**P07CE6803** m Coquilla elastomérica D=35 mm e=30 mm
Claves: elastomérico, coquilla

**P07CE6804** m Coquilla elastomérica D=42 mm e=30 mm
Claves: elastomérico, coquilla

**P17XE100** ud Válvula esfera PVC PN-10 roscar 1/2"
Claves: esfera, válvula, rosca, PVC

**P17XE110** ud Válvula esfera PVC PN-10 roscar 3/4"
Claves: esfera, válvula, rosca, PVC

**P17XE120** ud Válvula esfera PVC PN-10 roscar 1"
Claves: esfera, válvula, rosca, PVC

**P17XE130** ud Válvula esfera PVC PN-10 roscar 1 1/4"
Claves: esfera, válvula, rosca, PVC

**P17XE140** ud Válvula esfera PVC PN-10 roscar 1 1/2"
Claves: esfera, válvula, rosca, PVC

**P17XEP060** u Válvula esfera PVC PN-10 roscar 2"
Claves: esfera, válvula, rosca, PVC

**P17XEP030** u Válvula esfera PVC PN-10 roscar 1"
Claves: esfera, válvula, rosca, PVC

**P17XRL140** u Válvula retención latón roscar 2 1/2"
Claves: latón, válvula, rosca, retención

**P17XW040** u Grifo normal de pared 1/2"
Claves: grifería, pared

**M11HC050** m Corte c/sierra disco hormig.viejo
Claves: disco, corte

**P01MC040** m3 Mortero cemento gris CEM-II/B-M 32,5 M-5
Claves: gris, cemento

**P02TVC030** m Tubo PVC corrugado doble junta elástica SN8 DN 200 mm
Claves: elástico, tubo, doble, corrugado, junta, PVC

**P04RR070** kg Mortero revoco CSIV-W2
Claves: revoco

**P01LG160** u Rasillón cerámico machihembrado 100x25x4 cm
Claves: unión, cerámico, rasillón

**P02ECF060** u Rejilla transitable fundicíón dúctil s/cerco L=750x400 mm
Claves: rejilla, transitable, fundición

**P02CVC400** u Codo 87,5º largo PVC DN 110 mm
Claves: codo, PVC

**M01DS170** ud Bomba impulsión fecales 0,75 kW
Claves: bomba, impulsión

**P02EAP0706B** ud Tapa circular PE D=600mm
Claves: circulación, tapa, PVC

**P02EAV0506B** ud bomb pe Darq=600 Dtub=200
Claves: PVC

**P02ECH010** u Canaleta hormigón polímero 1000x130x150 mm s/rejilla
Claves: hormigón, canal

**P02ECF010** u Rejilla fundición 500x130x15
Claves: rejilla, fundición

**P02EDF020** u Sumidero sifónico c/reja circular fundición L=250x250 mm Dt=70 m
Claves: sifón, sumidero, circulación, fundición

**P02EDF020D** u Válvula de ventilación de PVC
Claves: sifón, sumidero, circulación, fundición

**P17LI040** m Tubo PP insonorizado tricapa junta EPDM D=90 mm
Claves: tubo, insonorización, junta

**P17LEC040** u Codo 87º PP insonorizado junta EPDM D=90 mm
Claves: insonorización, junta, codo

**P17LED040** u Derivación M-H 45º PP insonorizada junta EPDM D=90 mm
Claves: derivación, insonorización, junta

**P17LEA040** u Abrazadera isofónica PP junta EPDM D=90 mm
Claves: junta, abrazadera

**P17JI040** m Tubo eva.insonor.Tri.PP Poliphon D110mm
Claves: tubo

**P17JI080** ud Codo 87º baj.insonor. D110 mm
Claves: codo

**P17JI180** ud Derivación M-H 45º D110 mm
Claves: derivación

**P17JI0401** m Tubo eva.insonor.Tri.PP Poliphon D125mm
Claves: tubo

**P17JI0801** ud Codo 87º baj.insonor. D125 mm
Claves: codo

**P17JI1801** ud Derivación M-H 45º D125 mm
Claves: derivación

**P17VPC050** u Codo M-H 87º PVC serie B junta pegada 90 mm
Claves: junta, codo, PVC

**P17VPM050** u Manguito H-H PVC serie B junta pegada 90 mm
Claves: manguito, junta, PVC

**P17VPA030** u Abrazadera tubo PVC 90 mm
Claves: tubo, abrazadera, PVC

**P17VC0502** m Tubo PVC serie B junta pegada 50 mm
Claves: tubo, junta, PVC

**P17VC0501** m Tubo PVC serie B junta pegada 63 mm
Claves: tubo, junta, PVC

**P17VC050** m Tubo PVC serie B junta pegada 90 mm
Claves: tubo, junta, PVC

**P02TVO440** m Tubo PVC liso evacuación encolado D=90 mm
Claves: liso, tubo, cola, PVC, evacuación

**P02CVC290** u Codo M-H PVC junta pegada 87,5º DN 90 mm gris
Claves: junta, gris, codo, PVC

**P02CVW032** u Abrazadera metálica tubos PVC 90 mm
Claves: tubo, metal, abrazadera, PVC

**P02CVW030** kg Adhesivo tubos PVC junta pegada
Claves: tubo, junta, adhesivo, PVC

**P02TVO450** m Tubo PVC liso evacuación encolado D=110 mm
Claves: liso, tubo, cola, PVC, evacuación

**P02CVC300** u Codo M-H PVC junta pegada 87,5º DN 110 mm gris
Claves: junta, gris, codo, PVC

**P02CVW034** u Abrazadera metálica tubos PVC 110 mm
Claves: tubo, metal, abrazadera, PVC

**P02TVO460** m Tubo PVC liso evacuación encolado D=125 mm
Claves: liso, tubo, cola, PVC, evacuación

**P02CVC310** u Codo M-H PVC junta pegada 87,5º DN 125 mm gris
Claves: junta, gris, codo, PVC

**P02CVW036** u Abrazadera metálica tubos PVC 125 mm
Claves: tubo, metal, abrazadera, PVC

**P02TVO470** m Tubo PVC liso evacuación encolado D=160 mm
Claves: liso, tubo, cola, PVC, evacuación

**P02CVC320** u Codo M-H PVC junta pegada 87,5º DN 160 mm gris
Claves: junta, gris, codo, PVC

**P02CVW040** u Abrazadera metálica tubo colgado PVC D=160 mm
Claves: tubo, metal, colgar, abrazadera, PVC

**P02TVO480** m Tubo PVC liso evacuación encolado D=200 mm
Claves: liso, tubo, cola, PVC, evacuación

**P02CVC330** u Codo M-H PVC junta pegada 87,5º DN 200 mm gris
Claves: junta, gris, codo, PVC

**P02CVW050** u Abrazadera metálica tubo colgado PVC D=200 mm
Claves: tubo, metal, colgar, abrazadera, PVC

**P02TVO490** m Tubo PVC liso evacuación encolado D=250 mm
Claves: liso, tubo, cola, PVC, evacuación

**P02CVC340** u Codo M-H PVC junta pegada 87,5º DN 250 mm gris
Claves: junta, gris, codo, PVC

**P02CVW060** u Abrazadera metálica tubo colgado PVC D=250 mm
Claves: tubo, metal, colgar, abrazadera, PVC

**P02TVO500** m Tubo PVC liso evacuación encolado D=315 mm
Claves: liso, tubo, cola, PVC, evacuación

**P02CVC350** u Codo M-H PVC junta pegada 87,5º DN 315 mm gris
Claves: junta, gris, codo, PVC

**P02CVW070** u Abrazadera metálica tubo colgado PVC D=315 mm
Claves: tubo, metal, colgar, abrazadera, PVC

**P02CVW010** kg Lubricante tubos PVC j.elástica
Claves: elástico, tubo, PVC

**P02TVC015T** m Tub.PVC corrug.doble j.elást SN8 D=125mm
Claves: doble

**P17XCF030** u Válvula compuerta BB fundición DN80 mm
Claves: compuerta, válvula, fundición

**P17BI090** u Contador agua Woltman 3"(80 mm) clase B
Claves: agua, clase, contador

**P17FEB040** u Te BBB fundición dúctil DN80-40
Claves: te, fundición

**P17BV410** u Grifo de prueba DN-20
Claves: grifería, prueba

**P17XRF030** u Válvula retención fundición DN80 mm c/bridas
Claves: válvula, fundición, retención

**P17PPB050** u Collarín salida brida DN140-60/65 mm
Claves: brida, salida, collarín

**P17GEB030** u Brida loca acero DN65-75 mm
Claves: brida, acero

**P17PH050** m Tubo polietileno AD PE100 (PN-16) 75mm
Claves: tubo, polietileno

**P17XEL350** u Válvula esfera latón roscar 3"
Claves: latón, esfera, válvula, rosca

**P26VM060** u Válv. marip.reduc.c/el.D=65mm
Claves: material

**P23FL090** kg Pintura imprimación
Claves: pintura, imprimación

**SHSHFH** m Tubería acero negro sold. 1 1/2"
Claves: negro, tubería, acero

**P20TA080** m Tubo acero negro soldar 2 1/2" DIN 2440
Claves: negro, tubo, acero, soldadura

**P23ATW010** l Pintura esmalte sintético brillo Rojo Fuego
Claves: pintura, esmalte, rojo, sintético, brillo, fuego

**P20TA090** m Tubo acero negro soldar 3" DIN 2440
Claves: negro, tubo, acero, soldadura

**P23BV020** u BIE 25 mm - 20 m armario c/puerta inox
Claves: inoxidable, armario

**P23HCH030** u Hidrante columna húmeda 6"-DN150
Claves: humedad, hidrante

**P23HOF030** u Codo fijo para hidrante DN100 salida 100 mm
Claves: codo, hidrante

**P23HW050** u Llave para hidrante de columna cuadradillo 30x30 mm
Claves: columna, hidrante

**2X1.5-LHR** u 2x1.5-LHR Cable de 2 x 1,5 libre de halógenos y resistente al fu
Cable de manguera de par trenzado y apantallado 2x1.5-LHR. De color rojo y cobre pulido flexible, clase V de 1,5mm2. Pantalla con cinta de aluminio/poliéster y drenaje de cobre estañado de 0,5mm2. Recomendado para la instalación de los lazos analógicos de NOTIFIER. Resistente al fuego, libre de halógenos, baja emisión de humo y baja corrosividad.

**88IN0099** u Tubo de PVC rígido de Ø 16 mm
Tubo de PVC rígido de ? 16 mm.

**O01OB200** h Oficial 1ª electricidad
Oficial 1° electricidad.
Claves: electricidad, mano
Relación comercial: ADMON: Conselleria, 16.58, Alicante, 18.15, Andalucía, 19.06, Aragón, 20.33, Asturias, 22.63, Baleares, 17.98, Canarias, 17.18, Cantabria, 18.38, Castellón, 18.68, Castilla - La Manc, 16.84, Castilla y León, 18.44, Cataluña, 21.43, Comunitat Valencia, 18.55, Extremadura, 16.81, Galicia, 18.22, Madrid (Comunidad, 22.39, Murcia (Región), 18.14, Navarra (Comunidad, 21.47, País Vasco, 23.65, Rioja, La, 20, Valencia, 18.84

**2x1.5-LH** u 2x1.5-LH Cable con funda y pantalla libre de halógenos
Cable de manguera de par trenzado y apantallado 2x1.5-LH. De color rojo y cobre pulido flexible, clase V de 1,5mm2. Pantalla con cinta de aluminio/poliéster y drenaje de cobre estañado de 0,5mm2. , libre de halógenos, baja emisión de humo y baja corrosividad.

**FHGFHGFHD** u AE/SA-C8. Central de 8 bucles
Central de 8 bucle de Aguilera Electronica.

**DSDGDGD** u B/12-15. Baterias recargables 12V/ 17Ah
Baterias recargables de tipo ácido-plomo sin mantenimiento.

**ZFGSDFASF** u AE/SA-CTL TARJETA 2 BUCLES 2 HILOS o equivalente
Unidad de control de dos bucles algoritmicos de AGUILERA ELECTRONICA. La capacidad de cada bucle es de 125 equipos, al que se conecten los detectores, pulsadores, módulos de maniobras, de control y demás elementos que configuran la instalación. Capacidad de control total de 250 equipos. Dispone de indicadores luminosos para el control del correcto funcionamiento y las comunicaciones con los equipos y central.

**EFGEDGEA** u AE/SA-PRG PROGRAMADOR DE DIRECCIONES SIST.ALGORIT
Dispositivo portátil indicado para programar número de código de la identificación de cada equipo algorítmico que permite:
- Grabar la dirección del equipo.
- Leer la dirección almacenada.
- Inhibir/autorizar individualmente el destello del led del equipo.
El proceso de programación individual de cada equipo se puede realizar también desde la propia central algorítmica.
- Con batería alcalina de 9V.

**HGDSFHDF** u AE/SA-ZB2. Zócalo para detectores algorítmicos
Zócalo fabricado en ABS de Aguilera Electrónica, reciclable con contactos arandelas y tuercas, para conexión de los cables, en acero inoxidable. Permiten el intercambio de todos los detectores algorítmicos.

**SDFSDFSDF** u AE/SAT-T. DETECTOR OPTICO TERMICO
Detector optico termico de Aguilera Electr?nica.

**GFHSDGDG** u AE/SA-OP. Detector óptico
Detector ?ptico de Aguilera Electr?nica.

**GFHSDGDG1** u Detector termovelocimetrico
Detector ?ptico de Aguilera Electr?nica.

**GFHSDGDG2** u Suplementeo detector para superficie
Detector ?ptico de Aguilera Electr?nica.

**GFHSDGDG3** u zocalo detector con aislador
Detector ?ptico de Aguilera Electr?nica.

**GFHSDGDG4** u zocalo detectores algorit
Detector ?ptico de Aguilera Electr?nica.

**ZBZDVZGZG1** u Sirena algoritmica con base
Sirena flash bucle algor?tmico con aislador de Aguilera Electr?nica.

**PA1** u modulo master 1 zona
Detector ?ptico para conductos de Aguilera Electr?nica.

**DHDFHSDH** u AE/BO3000. Barrera óptica infrarroja
Barrera óptica infrarroja de Aguilera Electrónica.

**XCFBDCBD** u AE/SA-PTA. PULSADOR ALGORITMICO CON AISLADOR o equivalente
Pulsador direccionable del sistema algor?tmico de Aguilera Electr?nica.

**DFGDFGADG** u AE/V-PSBA. BASE ALTA PARA PULSADOR 40MM
Pulsador direccionable del sistema algor?tmico de Aguilera Electr?nica.

**ZBZDVZGZG** u AE/SA-ASF23. Sirena algoritmica foco y aislador
Sirena flash bucle algor?tmico con aislador de Aguilera Electr?nica.

**PAGUAE_SA658** u mod 3e
Detector ?ptico para conductos de Aguilera Electr?nica.

**25324** u modulo algoritmico 2 salidas
Detector ?ptico para conductos de Aguilera Electr?nica.

**253243** u modulo Algoritmico 8 entradas
Detector ?ptico para conductos de Aguilera Electr?nica.

**ZBZDVZGZG136** u Sirena electronica
Sirena flash bucle algor?tmico con aislador de Aguilera Electr?nica.

**69365444** u AE/CO-Z2M CENTRAL ANALISIS CTROL. MONOXIDO 2 ZONAS o equivalente
Central de 8 bucle de Aguilera Electronica.

**GFHSDGDG1589** u Detector monoxido carbono
Detector ?ptico de Aguilera Electr?nica.

**P23FL140** kg Mortero seco para sellados
Claves: mortero, seco, sellador

**P23FL120** dm2 Almohadilla intumescente
Claves: almohadilla, intumescente

**P23FR050** ud Espuma intumescente Hilti CFS-F FX o equivalente
Claves: espuma, intumescente

**P23FR040** ud Almohadilla intumescente Hilti CP 651-N M o equivalente
Claves: almohadilla, intumescente

**P23FR030** ud Almohadilla intumescente Hilti CP 651-N L o equivalente
Claves: almohadilla, intumescente

**P23FR150** ud Abrazadera RS-10 50 mm
Claves: abrazadera

**M05EC020** h Excavadora hidráulica cadenas 135 cv
Claves: cadena, excavación, hidráulico

**M06MR230** h Martillo rompedor hidráulico 600 kg
Claves: martillo, rompedor, hidráulico

**P15AH010** m. Cinta señalizadora
Claves: señalización, cinta

**P15AC040** m Conductor Vulpren HEPRZ1 Al 12/20 kV 1x150 H16 o equivalente
Claves: conductor

**P15EA020** u Placa Cu toma de tierra 500x500x2 mm
Claves: toma, tierra, placa

**P15AC130** u Pararrayos-autoválvula 21 Kv 10 KA óxido zinc
Claves: zinc, óxido

**SM62EIM41** UN CELDA SM6 IM 24kV 400A 16kA o equivalente
Celda ref. SM62EIM41, funci¾n interruptor de lønea de la gama SM6 de Schneider Electric, 24kV (uso de 8,8kV a 23,3kV) 400A 16kA con interruptor-seccionador en SF6 con mando CIT manual, seccionador de puesta a tierra, juego de barras tripolar 400A, acometida inferior por cables 3 x 240 mm2 e indicadores testigo presencia de tensi¾n. Celda conectada y equipada con tres sensores de temperatura TH110 con comunicaci¾n Zigbee. Dimensiones 1600x375x940 mm.

**SM62EDM1DS41P** UN CELDA SM6 DM1DS PFH 24kV 400A 16kA o equivalente
Celda ref. SM62EDM1DS41PFH, funci¾n interruptor automßtico de la gama SM6 de Schneider Electric, 24kV (uso de 8,8kV a 23,3kV) 400A 16kA con interruptor automßtico en SF6 con mando RI manual con bobina autoalimentada Mitop y bobina adicional 230Vca, 3 captadores CGA de intensidad rango hasta 200A, juego de barras tripolar 400A, acometida y salida lateral por barr¾n e indicadores testigo presencia de tensi¾n. Equipada con relÚ autoalimentado VIP400 de detecci¾n de fase y homopolar. Enclavamiento por cerradura E11. Dimensiones 1600x750x1220 mm.

**SM62EGBCAT41** UN CELDA SM6 GBCA 24kV 400A 16kA o equivalente
Celda ref. SM62EGBCAT41, funci¾n medida en MT de la gama SM6 de Schneider Electric, 24kV 400A 16kA con entrada inferior por barras y salida superior por barras, equipada con tres transformadores de intensidad y tres transformadores de tensi¾n para la medida en MT. Dimensiones 1600x750x1038 mm.

**SM62EDM1S41PF** UN CELDA SM6 DM1S PFH 24kV 400A 16kA o equivalente
Celda ref. SM62EDM1S41PFH, funci¾n interruptor automßtico de la gama SM6 de Schneider Electric, 24kV (uso de 8,8kV a 23,3kV) 400A 16kA con interruptor automßtico y seccionador en SF6 con mando RI manual con bobina autoalimentada Mitop y bobina adicional 230Vca, 3 captadores CGA de intensidad rango hasta 200A, seccionador de puesta a tierra, juego de barras tripolar 400A, acometida inferior por cables 3 x 240 mm2 e indicadores testigo presencia de tensi¾n. Equipada con relÚ autoalimentado VIP400 de detecci¾n de fase y homopolar. Enclavamiento por cerradura E21. Celda conectada y equipada con tres sensores de temperatura TH110 con comunicaci¾n Zigbee. Dimensiones 1600x750x1220 mm.

**M02GC110** h Grúa celosía s/camión 30 t
Claves: grúa, celosía

**TRIHAL630-24** UN TRIHAL 630KVA 24/0.42kV o equivalente
Transformador seco TRIHAL 630kVA con primario monotensi¾n hasta 24kV seg·n reglamento 548/2014 (ecodise±o). Incluye sondas PT100 y term¾metro digital. Ensayo climßtico C3, ensayo ambiental E3, resistencia al fuego F1 y descargas parciales inferiores a 5pC.

**LLVMEHC7T2DAB** UN EHC7T2D ABO2T IB o equivalente
LLVMEHC7T2DABOIB. Iluminaci¾n, luz emergencia, tierras interiores protecci¾n y neutro, banqueta, cartel 1os auxilios y 5 reglas de oro, guantes, extintor, circuito de disparo y cableado celda de medida a cuadro contadores. Zona Iberdrola.

**SM62EFINCUADR** UN Kit de personalizaci¾n centro transforma
Chapas fin de cuadro, palanca de maniobra y manuales de utilizaci¾n

**<FDFS<FS** m Cond.aisla. RV 0,6-1kV 240 mm2 Al
Claves: aislante

**LV434002** UN Pasarela web+Interface Ethernet IFE o equivalente
M¾dulo IFE pasarela: Interfaz Ethernet IP con funci¾n pasarela para comunicaci¾n de interruptores automßticos de potencia incluidos dentro de cuadros de distribuci¾n elÚctrica o de control Smart Panels. - Protocolo de comunicaci¾n: ULP a Modbus TCP/IP - Gamas de productos compatibles: Compact NSX, Compact NS, Masterpact NT/NW y Masterpact MTZ - Puertos: 2x Ethernet IP de salida para daisy-chain. - N·mero mßximo de equipos a comunicar: 13 (1 equipo ULP directo y mßximo 12 equipos Modbus RS485 vøa m¾dulo IFM (referencia LV434000) - Alimentaci¾n: 24 Vdc / 3 A mßximo. - Pßgina web integrada para configuraci¾n y supervisi¾n bßsica de datos en tiempo real con posibilidad de control (apertura/cierre) para equipos motorizados. - La pßgina web del m¾dulo IFE pasarela podrß concentrarß la visualizaci¾n de hasta 20 dispositivos comunicados en la red a travÚs de m¾dulos de comunicaci¾n compatibles. - Envøo de notificaciones vøa email exclusiva para el dispositivo en comunicaci¾n directa ULP (los eventos dependerßn de la gama de interruptor automßtico comunicado y su unidad de control). - Estampaci¾n de tiempos / sincronizaci¾n de fecha y hora vøa SNTP para registros, hist¾ricos y alarmas. - Registro de datos hist¾ricos con selecci¾n de temas a registrar y periodo de muestreo y posterior exportaci¾n mediante correo electr¾nico o FTP. - Compatibilidad con protocolo de comunicaci¾n SNMP para comunicaci¾n de infrastructuras IT

**METSEPM5310** UN PM 5310 CL05 RS485 o equivalente
Analizador de redes PM5310 para montaje en panel 96x96 con pantalla grßfica retroiluminada. Muestreo medida: 64 muestras/ciclo Clase de precisi¾n energøa activa: 0,5S (IEC 62053-22). Arm¾nicos: THD, TDD y arm¾nicos individuales en tensi¾n e intensidad hata el 31¦ Salidas: 2DO Entradas: 2DI Alarmas: 35 programables Exportaci¾n de datos por c¾digo QR Entradas tensi¾n: 20-400V L-N o 35-690V L-L Entradas Intensidad: 3 x TIs x/5A Comunicaci¾n: ModBus serie RS485 Multitarifa: 4 tarifas horarias Registro de min/max, alarmas, eventos y 2 variables durante 60 døas con intervalo de 15 minutos.

**P15MSE010** ud Interruptor unipolar Simón serie 82 nat.alum
Claves: conductor, interruptor

**P15MSE120** ud Marco 1 elemento blanco Simón s.82 nat.alum
Claves: blanco, marco

**P15MSE070** ud Base ench. t.t. lateral Simón s.82 nat.alum
Claves: lateral, base

**P15MSE150** ud Tapa ench.2p+t.t. lateral+seg.Simón s.82 n.al
Claves: lateral, tapa

**M02GE030** h. Grúa telescópica autoprop. 40 t
Claves: grúa, telescópico

**FHGDHDSHDSH** 1 Grupo electrógeno insonorizado estándar de emergencia
Grupo electrógeno motor diesel, insonorizado estándar, marca HIMOINSA, modelo HDW-645 T5 para una potencia de 641 kVA en continua (P.R.P) y 705 kVA en emergencia (STAND-BY).
· Motor diesel DOOSAN 1500 RPM modelo DP180LBF, de 4 tiempos, inyección directa, turboalimentado y post-enfriado, refrigerado por aire con radiador soplante, con regulación de motor de tipo electrónica.
Dispone de arrancador eléctrico, batería/s de plomo ácido con tecnología AGM o Spiralcell® y recombinación, con estructura sellada que evita los derrames, libre de mantenimiento, filtro decantador, filtro de aire de admisión y protecciones de partes calientes y móviles.
· Sistema de caldeo de motor.
. Salida de escape de motor y silencioso residencial de acero -35 dB (A)
· Depósito de combustible de 740 litros con indicador de nivel en cuadro eléctrico y autonomía para 7 horas integrado en la bancada del grupo con llenado desde el exterior de la carrocería y cerradura con llave incluida.
· Alternador modelo HS355B1 fabricado por STAMFORD para HIMOINSA de 670 kVA P.R.P., 1500 r.p.m., 50Hz frecuencia, aislamiento clase H, sin escobillas, con regulación electrónica de tensión A.V.R. y autoexcitado. Alternador síncrono de 4 polos, conexión en estrella, grado de protección mecánica IP23, soporte monopalier, tipo de acoplamiento por disco flexible, protección de bobinados estándar y autoventilado.
El conjunto motor-alternador está acoplado mediante campana SAE y discos flexibles.
Está montado sobre chasis provisto de tacos anti vibratorios resistentes a la corrosión que amortiguan y absorben las vibraciones o desplazamientos que puedan producirse entre el conjunto alternador-motor y el soporte.
Carrocería insonorizada fabricada con chapa de alta calidad en acero que es tratada posteriormente para garantizar un ensayo de niebla salina superior a 1000 horas.
Insonorización con lana de roca de alta densidad, que refuerza las propiedades mecánicas de la carrocería y además confiere un alto índice de absorción del nivel acústico.
Gancho de izado reforzado para elevación con grúa y se incorpora la posibilidad de transporte mediante forklift.
Salida de gases de escape con tapa anti lluvia y silencioso residencial de acero -35db(A) de atenuación. El registro en techo carrocería para llenado líquido refrigerante (radiador) es totalmente estanco, así como el chasis (hace función de doble pared retención líquidos).
Toda la estructura es de acero al carbono laminado calidad DD11 según norma EN10111.2008. Espesores: 2mm capota, 3mm a 8mm bancada y elementos estructurales. Todas las uniones por soldadura se realizan con tecnología MIG-MAG robotizada. Acabado de chapa zincada pintada y barnizada a base de polvo de poliéster epoxídico (ensayo de niebla salina superior a 1000h).
En los laterales disponemos de puertas resistentes equipadas con bisagras de acero inoxidable, juntas de goma y cerraduras de presión para garantizar un perfecto sellado y un total acceso a mantenimientos (agua, aceite y filtros sin desmontar carrocería).
Aislamiento térmico, acústico a base de lana de roca volcánica de alta densidad y 50mm de espesor. Reacción al fuego Clasificación M0.
Chasis totalmente estanco que hace las funciones de bandeja de retención de líquidos de acuerdo a la normativa vigente. Incluye depósito de combustible de polietileno o metálico dependiendo del tipo de carrocería y aforador, insertos para la admisión-retorno de
combustible, así como otros opcionales.
· Cuadro eléctrico de control y potencia AS5 con central de control digital CEA7 para control de red y grupo, protección magnetotérmica tetrapolar y relé diferencial compuesto por:
- Cuadro eléctrico de control y potencia, con aparatos de medida y central de control (según necesidad y configuración), montados en el grupo.
- Protección magnetotérmica tetrapolar con bobina MX 230Vac
- Protección diferencial regulable (tiempo [inst 0,2 0,5 3 5 sec] y sensibilidad [30 300mA 3A])
- Cargador de baterías 3A 230Vac
- Alimentación precaldeo agua motor.
La central HIMOINSA CEA7 es un equipo de supervisión de señal de red y supervisión y control de alimentación a través de grupo electrógeno. La central está compuesta de 2 módulos distintos:
1. El módulo de VISUALIZACIÓN
2. El módulo de MEDIDAS
MÓDULO DE VISUALIZACIÓN
Realiza las tareas informativas del estado del dispositivo, así como de permitir la actuación del usuario; a través del módulo de visualización el usuario puede comandar la central, así como programar y configurar su funcionamiento.
MÓDULO DE MEDIDAS
Realiza las tareas de supervisión y control de la central. Dicho módulo se sitúa a fondo de panel para disminuir el cableado y así aumentar la inmunidad de la central frente a ruido electromagnético. Todas la señales, sensores y actuadores se cablean al módulo de medidas.
La conexión entre el módulo de medidas y el de visualización se realiza mediante un bus de comunicaciones CAN, lo que permite la interconexión de módulos adicionales con lo que se garantiza la escalabilidad de la central.
· Cuadro de control y potencia
1. CM Cuadro de control
2. CP Cuadro de potencia
3. On/Off interruptor
4. Parada de emergencia
5. Interruptor magnetotérmico con protección diferencial
6. Panel de conexiones con protección de seguridad
CE-7 Panel de control auto-start multilingüe
1. Voltaje entre cada fase y neutro
2. Voltaje entre fases
3. Intensidad en cada fase
4. Frecuencia
5. Potencia aparente, reactiva y activa
6. Factor de potencia
7. Energía instantánea (kwH.) y acumulada
8. Nivel de combustible
9. Presión de aceite y temperatura de agua y aceite
10. Voltaje de Batería y voltaje de alternador carga batería
11. Régimen de giro de motor
12. Cuentahoras
13. Multilenguaje (Español, Inglés, Francés, Italiano, Portugués, Polaco, Alemán, Chino, Ruso, Finlandés, Sueco, Noruego)
· Alarmas de Motor
1. Alta Temperatura de Agua.
2. Baja Presión de Aceite.
3. Fallo de alternador carga batería.
4. Fallo de arranque.
5. Bajo nivel de agua.
6. Reserva de combustible.
7. Sobrevelocidad.
8. Subvelocidad.
9. Baja tensión de batería.
10. Alta temperatura del agua por sensor.
11. Baja presión de aceite por sensor.
12. Bajo nivel de combustible por sensor.
13. Parada inesperada.
14. Fallo de parada.
15. Baja temperatura de motor.
16. Caída de señal de grupo.
17. Parada de emergencia.
Alarmas Programables:
Hay 5 alarmas programables en texto y actuación que pueden ser asociadas a alarmas de motor e indicadas en los Leds Auxiliar 1 y 2 del display.
· Alarmas de Alternador
1. Sobrecarga.
2. Asimetría de tensión de grupo.
3. Máxima tensión de grupo.
4. Mínima Tensión de grupo.
5. Máxima frecuencia de grupo.
6. Mínima frecuencia de grupo.
7. Secuencia incorrecta de fases de grupo.
8. Potencia inversa.
9. Cortocircuito.
10. Secuencia incorrecta de las fases.
11.Asimetría entre fases
12.Parada de emergencia
· Alarmas de Red
1. Máxima tensión de red.
2. Mínima tensión de red.
3. Máxima frecuencia de red.
4. Mínima frecuencia de red.
5. Fallo de secuencia de red.
6. Caída de señal de red.
7. Fallo de contactor de red.
· LECTURAS DE GRUPO
Tensión entre fases
Tensión entre fase y neutro
Intensidades
Frecuencia
Potencia aparente (kVA)
Potencia activa (kW)
Potencia reactiva (kVAr)
Factor de Potencia
LECTURAS DE RED
Tensión entre fases
Tensión entre fase y neutro
Intensidades
Frecuencia
Potencia aparente
Potencia activa
Potencia reactiva
Factor de Potencia
· LECTURAS DE MOTOR
Temperatura de refrigerante
Presión de aceite
Nivel de combustible (%)
Tensión de batería
R.P.M.
Tensión alternador de carga de batería
· CONTADORES
Cuentahoras total
Cuentahoras parcial
Kilowatímetro
Contador de arranques válidos
Contador de arranques fallidos
Mantenimiento
· COMUNICACIONES (Opcionales)
RS232
RS485
Modbus IP
Modbus
CCLAN
Software para PC
Módem analógico
Módem GSM/GPRS
Pantalla remota
Teleseñal (8+4)
J1939
· PRESTACIONES
Histórico de alarmas (10) / (+100 con opcional Reloj Programador)
Arranque externo
Inhibición de arranque
Arranque por fallo de red (en combinación con CEC7)
Arranque por normativa EJP
Activación de contactor de Red y Grupo
Control del trasiego de combustible
Control de temperatura de motor
Marcha forzada de grupo
Alarmas libres programables
Función de arranque de grupo en modo test
Salidas libres programables
Multilingüe
APLICACIONES ESPECIALES (Opcionales)
Localización GPS
Sincronismo
Eliminación del segundo cero
Panel repetitivo
Reloj programador
El sistema eléctrico se completa con:
· Cargador de batería
· Resistencia de caldeo
· Alternador de carga de baterías con toma de tierra
· Batería/s de arranque instaladas
· Instalación eléctrica de toma de tierra
· Desconectador de batería/s
· Medidas (mm):
Largo:4500
Ancho:1800
Alto:2340
· Peso (kg):5493

**P15EB010** m. Conduc cobre desnudo 35 mm2
Claves: desnudo, cobre

**P21GDS13FGJH** u Sonda doble2 tubos PE-Xa REHAU RAUGEO L=150 m D=40 e=3,7 mm o equivalente
Claves: tubo, doble, rehau, sondeo

**P21GDW050** u Peso para sonda REHAU RAUGEO en acero de 12,5 kg l=360 mm o equivalente
Claves: rehau, acero, peso, sondeo

**P21GDW090** u Distanciador tubos 40 mm sonda REHAU RAUGEO o equivalente
Claves: tubo, rehau, distanciador, sondeo

**P21GDW060** u Perfiles planos acero inserción lastre sonda REHAU RAUGEO PE-RC o equivalente
Claves: inserción, rehau, plano, acero, perfil, sondeo

**P21GDT100** m Tubo relleno perforación REHAU RAUGEO PE SDR 11 D=25 mm e=2,3 mm o equivalente
Claves: perforación, tubo, rehau, relleno

**P21GDW100** u Racor en Y REHAU RAUGEO PE 100 SDR 11 D=32 mm o equivalente
Claves: rehau, racor

**P21GDT040** m Tubo geotermia horizontal PE-Xa REHAU RAUGEO Collect SDR 11 D=40 o equivalente
Claves: tubo, rehau, horizontal

**P21GDC120** u Colector modular geotérmico REHAU RAUGEO CLICK 6 conexiones o equivalente
Claves: colector, módulo, rehau, conexión

**P21GDC140** u Colector modular geotérmico REHAU RAUGEO CLICK 8 conexiones o equivalente
Claves: colector, módulo, rehau, conexión

**P21GDC100** u Colector modular geotérmico REHAU RAUGEO CLICK 4 conexiones o equivalente
Claves: colector, módulo, rehau, conexión

**P21GDC110** u Colector modular geotérmico REHAU RAUGEO CLICK 5 conexiones o equivalente
Claves: colector, módulo, rehau, conexión

**P17IR070** m Tubo rígido PEX-A 63x5,8 mm
Claves: rígido, tubo

**P17IR100** m Tubo rígido PEX-A 110x10 mm
Claves: rígido, tubo

**P17IR080** m Tubo rígido PEX-A 75x6,8 mm
Claves: rígido, tubo

**P17IR090** m Tubo rígido PEX-A 90x8,2 mm
Claves: rígido, tubo

**coelPRFC25a** m2 Aislamiento térmico: Plancha elastomérica flexible de 25 mm de e
Plancha en rollo de coquilla elastomérica flexible (FEF) autoadhesiva basada en caucho sintético. Fabricada según norma EN14304, de 25 mm de espesor que asegura la no condensación superficial según cálculo de aislamiento conforme a RITE por método simplificado según procedimiento alternativo (ITALTERM).

**TNIRFBRP329W** m Tubo PP-R RP Compuesto con FV: NIRON FIBER BLUE PP-R RP PIPE SDR o equivalente
Tubo compuesto de polipropileno copolímero random PP-R RP "Raised Pressure" con fibra de vidrio (1/4)PP-R RP // (1/3)PP-R RP + FV (1/3) // PP-R RP, SDR 9 serie 4, de diámetro 25 mm y 3,6 mm de espesor. Fabricado y certificado según Reglamento Particular Aenor RP 01.78 y sistema de unión por termofusión, inserciones incorporadas y electrofusión certificado según RP 01.78. Certificado de potabilidad Aimplas según RD 140/2003. Para uso en instalaciones de fontanería (AFS, ACS) y climatización (calefacción, sistemas agua/agua, agua/aire) con temperaturas comprendidas entre -15 °C y 95 °C. Espesor de aislamiento térmico conforme a RITE calculado mediante procedimiento alternativo según criterios de la norma UNE EN ISO 12241. Presentación en barra de 4 m, color azul Niron con banda azul Niron Fiber Blue, ref. TNIRFBRP329 de la serie Niron de ITALSAN.

**NMAN32W** u Accesorio Manguito Socket, PP-R 80, D= 25 mm o equivalente
Accesorio termosoldable tipo manguito de polipropileno copolímero random PP-R 80, fabricado y certificado según norma UNE EN 15874-3, para instalaciones de fontanería (AFS, ACS) y climatización (calefacción, sistemas agua/agua, agua/aire), con temperaturas comprendidas entre -20 °C y 95 °C, color azul Niron.

**NG32W** u Accesorio Codo Socket, PP-R 80, D= 25 mm o equivalente
Accesorio termosoldable tipo codo de polipropileno copolímero random PP-R 80, fabricado y certificado según norma UNE EN 15874-3, para instalaciones de fontanería (AFS, ACS) y climatización (calefacción, sistemas agua/agua, agua/aire), con temperaturas comprendidas entre -20 °C y 95 °C, color azul Niron.

**NT32W** u Accesorio Te Socket, PP-R 80, D= 25 mm o equivalente
Accesorio termosoldable tipo te de polipropileno copolímero random PP-R 80, fabricado y certificado según norma UNE EN 15874-3, para instalaciones de fontanería (AFS, ACS) y climatización (calefacción, sistemas agua/agua, agua/aire), con temperaturas comprendidas entre -20 °C y 95 °C, color azul Niron.

**TNIRFBRP329** m Tubo PP-R RP Compuesto con FV: NIRON FIBER BLUE PP-R RP PIPE SDR o equivalente
Tubo compuesto de polipropileno copolímero random PP-R RP "Raised Pressure" con fibra de vidrio (1/4)PP-R RP // (1/3)PP-R RP + FV (1/3) // PP-R RP, SDR 9 serie 4, de diámetro 32 mm y 3,6 mm de espesor. Fabricado y certificado según Reglamento Particular Aenor RP 01.78 y sistema de unión por termofusión, inserciones incorporadas y electrofusión certificado según RP 01.78. Certificado de potabilidad Aimplas según RD 140/2003. Para uso en instalaciones de fontanería (AFS, ACS) y climatización (calefacción, sistemas agua/agua, agua/aire) con temperaturas comprendidas entre -15 °C y 95 °C. Espesor de aislamiento térmico conforme a RITE calculado mediante procedimiento alternativo según criterios de la norma UNE EN ISO 12241. Presentación en barra de 4 m, color azul Niron con banda azul Niron Fiber Blue, ref. TNIRFBRP329 de la serie Niron de ITALSAN.

**NMAN32** u Accesorio Manguito Socket, PP-R 80, D= 32 mm o equivalente
Accesorio termosoldable tipo manguito de polipropileno copolímero random PP-R 80, fabricado y certificado según norma UNE EN 15874-3, para instalaciones de fontanería (AFS, ACS) y climatización (calefacción, sistemas agua/agua, agua/aire), con temperaturas comprendidas entre -20 °C y 95 °C, color azul Niron.

**NG32** u Accesorio Codo Socket, PP-R 80, D= 32 mm o equivalente
Accesorio termosoldable tipo codo de polipropileno copolímero random PP-R 80, fabricado y certificado según norma UNE EN 15874-3, para instalaciones de fontanería (AFS, ACS) y climatización (calefacción, sistemas agua/agua, agua/aire), con temperaturas comprendidas entre -20 °C y 95 °C, color azul Niron.

**NT32** u Accesorio Te Socket, PP-R 80, D= 32 mm o equivalente
Accesorio termosoldable tipo te de polipropileno copolímero random PP-R 80, fabricado y certificado según norma UNE EN 15874-3, para instalaciones de fontanería (AFS, ACS) y climatización (calefacción, sistemas agua/agua, agua/aire), con temperaturas comprendidas entre -20 °C y 95 °C, color azul Niron.

**TNIRFBRP409** m Tubo PP-R RP Compuesto con FV: NIRON FIBER BLUE PP-R RP PIPE SDR o equivalente
Tubo compuesto de polipropileno copolímero random PP-R RP "Raised Pressure" con fibra de vidrio (1/4)PP-R RP // (1/3)PP-R RP + FV (1/3) // PP-R RP, SDR 9 serie 4, de diámetro 40 mm y 4,5 mm de espesor. Fabricado y certificado según Reglamento Particular Aenor RP 01.78 y sistema de unión por termofusión, inserciones incorporadas y electrofusión certificado según RP 01.78. Certificado de potabilidad Aimplas según RD 140/2003. Para uso en instalaciones de fontanería (AFS, ACS) y climatización (calefacción, sistemas agua/agua, agua/aire) con temperaturas comprendidas entre -15 °C y 95 °C. Espesor de aislamiento térmico conforme a RITE calculado mediante procedimiento alternativo según criterios de la norma UNE EN ISO 12241. Presentación en barra de 4 m, color azul Niron con banda azul Niron Fiber Blue, ref. TNIRFBRP409 de la serie Niron de ITALSAN.

**coelPRFC32a** m2 Aislamiento térmico: Plancha elastomérica flexible de 32 mm de e
Plancha en rollo de coquilla elastomérica flexible (FEF) autoadhesiva basada en caucho sintético. Fabricada según norma EN14304, de 32 mm de espesor que asegura la no condensación superficial según cálculo de aislamiento conforme a RITE por método simplificado según procedimiento alternativo (ITALTERM).

**NMAN40** u Accesorio Manguito Socket, PP-R 80, D= 40 mm o equivalente
Accesorio termosoldable tipo manguito de polipropileno copolímero random PP-R 80, fabricado y certificado según norma UNE EN 15874-3, para instalaciones de fontanería (AFS, ACS) y climatización (calefacción, sistemas agua/agua, agua/aire), con temperaturas comprendidas entre -20 °C y 95 °C, color azul Niron.

**NG40** u Accesorio Codo Socket, PP-R 80, D= 40 mm o equivalente
Accesorio termosoldable tipo codo de polipropileno copolímero random PP-R 80, fabricado y certificado según norma UNE EN 15874-3, para instalaciones de fontanería (AFS, ACS) y climatización (calefacción, sistemas agua/agua, agua/aire), con temperaturas comprendidas entre -20 °C y 95 °C, color azul Niron.

**NT40** u Accesorio Te Socket, PP-R 80, D= 40 mm o equivalente
Accesorio termosoldable tipo te de polipropileno copolímero random PP-R 80, fabricado y certificado según norma UNE EN 15874-3, para instalaciones de fontanería (AFS, ACS) y climatización (calefacción, sistemas agua/agua, agua/aire), con temperaturas comprendidas entre -20 °C y 95 °C, color azul Niron.

**TNIRFBRP509** m Tubo PP-R RP Compuesto con FV: NIRON FIBER BLUE PP-R RP PIPE SDR o equivalente
Tubo compuesto de polipropileno copolímero random PP-R RP "Raised Pressure" con fibra de vidrio (1/4)PP-R RP // (1/3)PP-R RP + FV (1/3) // PP-R RP, SDR 9 serie 4, de diámetro 50 mm y 5,6 mm de espesor. Fabricado y certificado según Reglamento Particular Aenor RP 01.78 y sistema de unión por termofusión, inserciones incorporadas y electrofusión certificado según RP 01.78. Certificado de potabilidad Aimplas según RD 140/2003. Para uso en instalaciones de fontanería (AFS, ACS) y climatización (calefacción, sistemas agua/agua, agua/aire) con temperaturas comprendidas entre -15 °C y 95 °C. Espesor de aislamiento térmico conforme a RITE calculado mediante procedimiento alternativo según criterios de la norma UNE EN ISO 12241. Presentación en barra de 4 m, color azul Niron con banda azul Niron Fiber Blue, ref. TNIRFBRP509 de la serie Niron de ITALSAN.

**NMAN50** u Accesorio Manguito Socket, PP-R 80, D= 50 mm o equivalente
Accesorio termosoldable tipo manguito de polipropileno copolímero random PP-R 80, fabricado y certificado según norma UNE EN 15874-3, para instalaciones de fontanería (AFS, ACS) y climatización (calefacción, sistemas agua/agua, agua/aire), con temperaturas comprendidas entre -20 °C y 95 °C, color azul Niron.

**NT50** u Accesorio Te Socket, PP-R 80, D= 50 mm o equivalente
Accesorio termosoldable tipo te de polipropileno copolímero random PP-R 80, fabricado y certificado según norma UNE EN 15874-3, para instalaciones de fontanería (AFS, ACS) y climatización (calefacción, sistemas agua/agua, agua/aire), con temperaturas comprendidas entre -20 °C y 95 °C, color azul Niron.

**NG50** u Accesorio Codo Socket, PP-R 80, D= 50 mm o equivalente
Accesorio termosoldable tipo codo de polipropileno copolímero random PP-R 80, fabricado y certificado según norma UNE EN 15874-3, para instalaciones de fontanería (AFS, ACS) y climatización (calefacción, sistemas agua/agua, agua/aire), con temperaturas comprendidas entre -20 °C y 95 °C, color azul Niron.

**TNIRFBRP639** m Tubo PP-R RP Compuesto con FV: NIRON FIBER BLUE PP-R RP PIPE SDR o equivalente
Tubo compuesto de polipropileno copolímero random PP-R RP "Raised Pressure" con fibra de vidrio (1/4)PP-R RP // (1/3)PP-R RP + FV (1/3) // PP-R RP, SDR 9 serie 4, de diámetro 63 mm y 7,1 mm de espesor. Fabricado y certificado según Reglamento Particular Aenor RP 01.78 y sistema de unión por termofusión, inserciones incorporadas y electrofusión certificado según RP 01.78. Certificado de potabilidad Aimplas según RD 140/2003. Para uso en instalaciones de fontanería (AFS, ACS) y climatización (calefacción, sistemas agua/agua, agua/aire) con temperaturas comprendidas entre -15 °C y 95 °C. Espesor de aislamiento térmico conforme a RITE calculado mediante procedimiento alternativo según criterios de la norma UNE EN ISO 12241. Presentación en barra de 4 m, color azul Niron con banda azul Niron Fiber Blue, ref. TNIRFBRP639 de la serie Niron de ITALSAN.

**NMAN63** u Accesorio Manguito Socket, PP-R 80, D= 63 mm o equivalente
Accesorio termosoldable tipo manguito de polipropileno copolímero random PP-R 80, fabricado y certificado según norma UNE EN 15874-3, para instalaciones de fontanería (AFS, ACS) y climatización (calefacción, sistemas agua/agua, agua/aire), con temperaturas comprendidas entre -20 °C y 95 °C, color azul Niron.

**NG63** u Accesorio Codo Socket, PP-R 80, D= 63 mm o equivalente
Accesorio termosoldable tipo codo de polipropileno copolímero random PP-R 80, fabricado y certificado según norma UNE EN 15874-3, para instalaciones de fontanería (AFS, ACS) y climatización (calefacción, sistemas agua/agua, agua/aire), con temperaturas comprendidas entre -20 °C y 95 °C, color azul Niron.

**NT63** u Accesorio Te Socket, PP-R 80, D= 63 mm o equivalente
Accesorio termosoldable tipo te de polipropileno copolímero random PP-R 80, fabricado y certificado según norma UNE EN 15874-3, para instalaciones de fontanería (AFS, ACS) y climatización (calefacción, sistemas agua/agua, agua/aire), con temperaturas comprendidas entre -20 °C y 95 °C, color azul Niron.

**TNIRFBRP759** m Tubo PP-R RP Compuesto con FV: NIRON FIBER BLUE PP-R RP PIPE SDR o equivalente
Tubo compuesto de polipropileno copolímero random PP-R RP "Raised Pressure" con fibra de vidrio (1/4)PP-R RP // (1/3)PP-R RP + FV (1/3) // PP-R RP, SDR 9 serie 4, de diámetro 75 mm y 8,4 mm de espesor. Fabricado y certificado según Reglamento Particular Aenor RP 01.78 y sistema de unión por electrofusión certificado según RP 01.78. Certificado de potabilidad Aimplas según RD 140/2003. Para uso en instalaciones de fontanería (AFS, ACS) y climatización (calefacción, sistemas agua/agua, agua/aire) con temperaturas comprendidas entre -15 °C y 95 °C. Espesor de aislamiento térmico conforme a RITE calculado mediante procedimiento alternativo según criterios de la norma UNE EN ISO 12241. Presentación en barra de 4 m, color azul Niron con banda azul Niron Fiber Blue, ref. TNIRFBRP759 de la serie Niron de ITALSAN.

**NMAN75** u Accesorio Manguito Socket, PP-R RP, D= 75 mm o equivalente
Accesorio termosoldable tipo manguito de polipropileno copolímero random PP-R 80, fabricado y certificado según norma UNE EN 15874-3, para instalaciones de fontanería (AFS, ACS) y climatización (calefacción, sistemas agua/agua, agua/aire), con temperaturas comprendidas entre -20 °C y 95 °C, color azul Niron.

**NG75** u Accesorio Codo Socket, PP-R RP, D= 75 mm o equivalente
Accesorio termosoldable tipo codo de polipropileno copolímero random PP-R 80, fabricado y certificado según norma UNE EN 15874-3, para instalaciones de fontanería (AFS, ACS) y climatización (calefacción, sistemas agua/agua, agua/aire), con temperaturas comprendidas entre -20 °C y 95 °C, color azul Niron.

**NT75** u Accesorio Te Socket, PP-R RP, D= 75 mm o equivalente
Accesorio termosoldable tipo te de polipropileno copolímero random PP-R 80, fabricado y certificado según norma UNE EN 15874-3, para instalaciones de fontanería (AFS, ACS) y climatización (calefacción, sistemas agua/agua, agua/aire), con temperaturas comprendidas entre -20 °C y 95 °C, color azul Niron.

**UTNIRFBRP909** m Tubo PP-R RP Compuesto con FV: NIRON FIBER BLUE PP-R RP PIPE SDR o equivalente
Tubo compuesto de polipropileno copolímero random PP-R RP "Raised Pressure" con fibra de vidrio (1/4)PP-R RP // (2/4)PP-R RP + FV (1/4) // PP-R RP, SDR 9 serie 4, de diámetro 90 mm y 10,1 mm de espesor. Fabricado y certificado según Reglamento Particular Aenor RP 01.78 y sistema de unión por electrofusión certificado según RP 01.78. Certificado de potabilidad Aimplas según RD 140/2003. Para uso en instalaciones de fontanería (AFS, ACS) y climatización (calefacción, sistemas agua/agua, agua/aire) con temperaturas comprendidas entre -15 °C y 95 °C. Presentación en barra de 4 m, color azul Niron con franja gris Niron Fiber Blue, ref. TNIRFBRP909 de la serie Niron de ITALSAN.

**NMAN90** u Accesorio Manguito Socket, PP-R RP, D= 90 mm o equivalente
Accesorio termosoldable tipo manguito de polipropileno copolímero random PP-R RP "Raised Pressure", fabricado y certificado según norma UNE EN 15874-3, para instalaciones de fontanería (AFS, ACS) y climatización (calefacción, sistemas agua/agua, agua/aire), con temperaturas comprendidas entre -15 °C y 95 °C, color azul Niron.

**NT90** u Accesorio Te Socket, PP-R RP, D= 90 mm o equivalente
Accesorio termosoldable tipo te de polipropileno copolímero random PP-R RP "Raised Pressure", fabricado y certificado según norma UNE EN 15874-3, para instalaciones de fontanería (AFS, ACS) y climatización (calefacción, sistemas agua/agua, agua/aire), con temperaturas comprendidas entre -15 °C y 95 °C, color azul Niron.

**NG90** u Accesorio Codo Socket, PP-R RP, D= 90 mm o equivalente
Accesorio termosoldable tipo codo de polipropileno copolímero random PP-R RP "Raised Pressure", fabricado y certificado según norma UNE EN 15874-3, para instalaciones de fontanería (AFS, ACS) y climatización (calefacción, sistemas agua/agua, agua/aire), con temperaturas comprendidas entre -15 °C y 95 °C, color azul Niron.

**UTNIRFBRP1109** m Tubo PP-R RP Compuesto con FV: NIRON FIBER BLUE PP-R RP PIPE SDR o equivalente
Tubo compuesto de polipropileno copolímero random PP-R RP "Raised Pressure" con fibra de vidrio (1/4)PP-R RP // (2/4)PP-R RP + FV (1/4) // PP-R RP, SDR 9 serie 4, de diámetro 110 mm y 12,3 mm de espesor. Fabricado y certificado según Reglamento Particular Aenor RP 01.78 y sistema de unión por electrofusión certificado según RP 01.78. Certificado de potabilidad Aimplas según RD 140/2003. Para uso en instalaciones de fontanería (AFS, ACS) y climatización (calefacción, sistemas agua/agua, agua/aire) con temperaturas comprendidas entre -15 °C y 95 °C. Presentación en barra de 4 m, color azul Niron con franja gris Niron Fiber Blue, ref. TNIRFBRP1109 de la serie Niron de ITALSAN.

**NMAN110** u Accesorio Manguito Socket, PP-R RP, D= 110 mm o equivalente
Accesorio termosoldable tipo manguito de polipropileno copolímero random PP-R RP "Raised Pressure", fabricado y certificado según norma UNE EN 15874-3, para instalaciones de fontanería (AFS, ACS) y climatización (calefacción, sistemas agua/agua, agua/aire), con temperaturas comprendidas entre -15 °C y 95 °C, color azul Niron.

**NT110** u Accesorio Te Socket, PP-R RP, D= 110 mm o equivalente
Accesorio termosoldable tipo te de polipropileno copolímero random PP-R RP "Raised Pressure", fabricado y certificado según norma UNE EN 15874-3, para instalaciones de fontanería (AFS, ACS) y climatización (calefacción, sistemas agua/agua, agua/aire), con temperaturas comprendidas entre -15 °C y 95 °C, color azul Niron.

**NG110** u Accesorio Codo Socket, PP-R RP, D= 110 mm o equivalente
Accesorio termosoldable tipo codo de polipropileno copolímero random PP-R RP "Raised Pressure", fabricado y certificado según norma UNE EN 15874-3, para instalaciones de fontanería (AFS, ACS) y climatización (calefacción, sistemas agua/agua, agua/aire), con temperaturas comprendidas entre -15 °C y 95 °C, color azul Niron.

**UTNIRFBRP1259** m Tubo PP-R RP Compuesto con FV: NIRON FIBER BLUE PP-R RP PIPE SDR o equivalente
Tubo compuesto de polipropileno copolímero random PP-R RP "Raised Pressure" con fibra de vidrio (1/4)PP-R RP // (2/4)PP-R RP + FV (1/4) // PP-R RP, SDR 9 serie 4, de diámetro 125 mm y 14,0 mm de espesor. Fabricado y certificado según Reglamento Particular Aenor RP 01.78 y sistema de unión por electrofusión certificado según RP 01.78. Certificado de potabilidad Aimplas según RD 140/2003. Para uso en instalaciones de fontanería (AFS, ACS) y climatización (calefacción, sistemas agua/agua, agua/aire) con temperaturas comprendidas entre -15 °C y 95 °C. Presentación en barra de 4 m, color azul Niron con franja gris Niron Fiber Blue, ref. TNIRFBRP1259 de la serie Niron de ITALSAN.

**NMAN125** u Accesorio Manguito Socket, PP-R RP, D= 125 mm o equivalente
Accesorio termosoldable tipo manguito de polipropileno copolímero random PP-R 80, fabricado y certificado según norma UNE EN 15874-3, para instalaciones de fontanería (AFS, ACS) y climatización (calefacción, sistemas agua/agua, agua/aire), con temperaturas comprendidas entre -15 °C y 95 °C, color azul Niron.

**NT125** u Accesorio Te Socket, PP-R RP, D= 125 mm o equivalente
Accesorio termosoldable tipo te de polipropileno copolímero random PP-R 80, fabricado y certificado según norma UNE EN 15874-3, para instalaciones de fontanería (AFS, ACS) y climatización (calefacción, sistemas agua/agua, agua/aire), con temperaturas comprendidas entre -15 °C y 95 °C, color azul Niron.

**NG125** u Accesorio Codo Socket, PP-R RP, D= 125 mm o equivalente
Accesorio termosoldable tipo codo de polipropileno copolímero random PP-R 80, fabricado y certificado según norma UNE EN 15874-3, para instalaciones de fontanería (AFS, ACS) y climatización (calefacción, sistemas agua/agua, agua/aire), con temperaturas comprendidas entre -15 °C y 95 °C, color azul Niron.

**P20TA100CAS** m. Tubería acero negro sold. 6"
Claves: negro, tubería, acero

**P20TV250** ud Accesorios acero negro
Claves: accesorio, negro, acero

**P21TD040** m Tubo cobre frigorífico doble aislado rollo D=3/8" + 5/8"
Claves: tubo, doble, aislar, frigorífico, cobre, rollo

**P21TD020** m Tubo cobre frigorífico doble aislado rollo D=1/4" + 1/2"
Claves: tubo, doble, aislar, frigorífico, cobre, rollo

**P21TS060** m Tubo cobre frigorífico simple aislado rollo D=7/8" x 1 mm
Claves: tubo, aislar, simple, frigorífico, cobre, rollo

**P21TS0101DE** m Tubo cobre frigorífico simple aislado rollo D=3/8" x 0,80 mm
Claves: tubo, aislar, simple, frigorífico, cobre, rollo

**PEAP10a** kg Perfil est S275JR valor medio
Claves: clase, UPN, medio, IPE, estructura, IPN, valoración, perfil

**P22IM040** u Conector toma RJ-45 C6 UTP
Claves: toma, conexión

**P22IM070** u Frontal 45x45 para 1 RJ-45 C6/C5e
Claves: frontal

**P22IM080** u Rótulo para toma
Claves: toma, rótulo

**P22IB080** m C. horizontal Cat. 6a UTP(4 pares) PVC
Claves: material, PVC, horizontal

**O01OB225** h. Técnico programador de redes
Claves: red, programador

**P22IF140X** ud Cordón MULT. SC/APC -SC/APC de 2 m o equivalente
Claves: cordón, mono

**P22II090** ud Caja term./distrib.24 empalmes F.O
Claves: empalme, caja

**P22II120** ud Soporte 12 conectores LC
Claves: soporte, conexión

**P22IF260** ud Fusión 24 fibras c/medida reflectométrica
Claves: fibra

**P22II160** ud Caja terminal 6 SC dobles ó 12 ST simple
Claves: doble, terminal, simple, caja

**P22IF250** ud Fusión 12 fibras c/medida reflectométrica
Claves: fibra

**PEMILU6648** ud Ingenieria, Programacion y Puesta en marcha
TRABAJOS DE INGENIERIA , PROGRAMACION Y PUESTA EN MARCHA de las Instalaciones de CONTROL DE ILUMINACION incluidas en este proyecto.
Comprende: ò Desarrollo, de forma consensuada con la Dir.Facultativa y/o representantes de la Propiedad, del proyecto de Control de Iluminacion en cuanto a las necesidades del sistema y soluciones generales. Incluye el replanteo tecnico correspondiente a la arquitectura de comunicaciones correspondiente al edificio/s objeto del proyecto. ò Programacion de controladores para la implementacion de las regulaciones, automatizaciones y gestion del sistema, segun el proyecto de detalle. ò Diseno de las pantallas graficas de supervision , con puntos de interaccion con el sistema, para el/los puesto/s central/es de control. ò Verificacion del correcto funcionamiento del sistema de control de Iluminacion. ò Un curso de formacion para el personal designado a la explotacion del sistema. ò Es necesaria la presencia de un representante del instalador durante la puesta en marcha.

**PIFS15aadn** u Taza inodoro susp blanco cld est c/asi+tap
Taza inodoro suspendida para tanque empotrado, de porcelana vitrificada blanca, con asiento y tapa lacados de caída amortiguada, de gama media, incluso soporte bastidor con juego de fijación y plantilla unión, colocada y con ayudas de albañilería según DB HS-4 del CTE.

**PISC.1fd** m Tubo eva PVC sr-B Ø110mm 50%acc
Tubo liso evacuación PVC de diámetro 110mm y espesor 3.20mm, para canalización aérea, unión por encolado, con clasificación de reacción al fuego B-s1,d0 según R.D. 312/2005, para la evacuación de todo tipo de aguas, incluso las procedentes de electrodomésticos, según Norma EN 1453 serie B, suministrado en tubos de 5 m de longitud, con incremento del precio del tubo del 50% en concepto de uniones, accesorios y piezas especiales.
Claves: aéreo, pieza, tubo, incremento, accesorio, especial, canalización, cola, material, electrodoméstico, fuego, suministro, norma, liso, unión, agua, PVC, clasificación, diámetro, evacuación

**PIFS33a** u Soporte p/aparato suspendido
Soporte bastidor con juego de fijación y plantilla unión para aparatos suspendidos: taza o bidé.
Claves: soporte, bastidor, juego, bidé, fijación, aparato, unión, taza

**PIFS18an** u Tanque empotrable c/bastidor
Tanque empotrable con mecanismo de doble descarga de 3/6 l de capacidad, incluso tubo y manguito con enchufe de unión.
Claves: manguito, tubo, doble, enchufe, tanque, material, unión, mecanismo, empotrable, descarga

**PIFS18ann** u Placa PL7DUAL
Placa de accionamiento con descarga dual PL7 DUAL

**P17XT030** ud Válvula de escuadra de 1/2" a 1/2"
Claves: escuadra, válvula

**P18GW230** ud Manguito conexión tubo descarga
Claves: manguito, tubo, conexión, descarga

**PIFS10gaban** u Lavabo 600x430mm sob encmr bl
Lavabo sobre encimera de dimensiones 600x475mm, sin pedestal, de porcelana vitrificada acabado blanco, con juego de anclajes para fijación .

**PIFG22ab** u Valv desg man sif 1 1/4"x63mm
Válvula desagüe manual de 1 1/4"x63mm, con sifón de propileno, para lavabo o bidé, incluso tapón, cadenilla y rebosadero, con marcado AENOR y según DB-HS4 del CTE.
Claves: cadenilla, tapón, sifón, bidé, manual, material, desagüe, marco, válvula, AENOR, rebosadero, lavabo

**PISC.1bd** m Tubo eva PVC sr-B Ø40mm 50%acc
Tubo liso evacuación PVC de diámetro 40mm y espesor 3.0mm, para canalización aérea, unión por encolado, con clasificación de reacción al fuego B-s1,d0 según R.D. 312/2005, para la evacuación de todo tipo de aguas, incluso las procedentes de electrodomésticos, según Norma EN 1453 serie B, suministrado en tubos de 5 m de longitud, con incremento del precio del tubo del 50% en concepto de uniones, accesorios y piezas especiales.

**PIFS10baaan** u Lavabo 600x480mm mur bl
Lavabo mural de dimensiones 600x480mm, sin pedestal, de porcelana vitrificada acabado blanco, con juego de anclajes para fijación, modelo DEBBA de ROCA o equivalente

**PIFS32a** u Vertedero con reja
Vertedero de porcelana vitrificada en color blanco, con enchufe unión, rejilla de porcelana para desagüe, juego tornillos fijación y reja de acero inoxidable con almohadilla, con marcado AENOR, según DB-HS4 del CTE.

**PIFG.4abaa** u Mez monomando p/freg gama estándar
Mezclador monomando para fregadero, de gama estándar, acabado cromado, con caño giratorio, aireador y enlaces de alimentación flexibles, para instalación en pared, con marcado AENOR y según DB-HS4 del CTE.

**PIFG.2daab** u Mezclador temporizado gama media
Mezclador temporizado, acabado cromado, modelo INSTANT de ROCA o equivalente, con limitador de caudal y enlaces de alimentación flexibles, para instalación en repisa, con marcado AENOR y según DB-HS4 del CTE.

**PIFG.1aaaba** u Mez mnmando p/ducha gama estándar
Mezclador monomando empotrado para ducha, modelo SPRINT de Roca o equivalente, acabado cromado, con marcado AENOR y según DB-HS4 del CTE.

**PIFG.8aabn** u Roci orientable pared 3 funciones i/brazo
Rociador orientable circular de pared para ducha, modelo Stella de Roca o equivalente, con 3 funciones: rain, soft y pulse, acabado cromado, montaje mural, incluso brazo de techo para montaje, con marcado AENOR y según DB-HS4 del CTE.

**PSMA12b** u Taza inodoro adaptado suspendido c/aper frtl
Taza de inodoro de porcelana sanitaria vitrificada, de tanque bajo, suspendida, con apertura frontal y altura especial para facilitar el uso a personas con movilidad reducida, de dimensiones 380x380x540 mm, salida desagüe horizontal o vertical.

**PSMA13a** u Asiento c/tapa p/inodoro c/aper frontal mad
Asiento con tapa para inodoros con apertura frontal para facilitar el uso a personas con movilidad reducida, fabricado en madera prensada recubierta de PVC blanco de 4 mm de espesor.

**PSMA15b** u Bastidor c/cisterna p/inodoro susp pulsador cromo
Bastidor de fijación para inodoros suspendidos, con posibilidad de regulación de la altura, de dimensiones 840x500x88, con cisterna encastrable de doble descarga con capacidad 9/3 l y pulsador de ABS, acabado en cromo mate o brillante.

**PIFG61a** u Llave escuadra calidad básica
Llave de escuadra de calidad básica y 1/2" de diámetro, con marcado AENOR y según DB-HS4 del CTE.
Claves: llave, básico, escuadra, marco, AENOR, diámetro, calidad

**PICC33b** u Latiguillo c/racores latón 20cm
Latiguillo flexible con rácores de latón uniones macho-hembra o hembra-hembra, longitud 20cm y diámetro 3/8"-1/2".

**PSMA18a** u Lavabo adaptado fácil acceso
Lavabo ergonómico de porcelana vitrificada blanca, sin pedestal, con frontal cóncavo y apoyo anatómico para facilitar el acceso a usuarios con movilidad reducida, de dimensiones aproximadas 150x650x550 mm.
Claves: blanco, adaptar, acceso, cóncavo, frontal, vitrificado, porcelana, material, apoyo, pedestal, lavabo, dimensión

**PSMA19a** u Soporte fijo p/lavabo adaptado
Soporte fijo inclinable con palanca de acero inoxidable para regulación frontal del lavabo, facilitando el uso a personas con movilidad reducida.

**P18GL210n** ud G. mmdo.Maneta gerontologica Aquacontrol
Grifo monmando y manilla adaptada extralarga, cromado , con rompechorros y latiguillos de alimentación flexibles tipo 18557820ML de Aquacontrol o equivalente.

**P18WV010** ud Vertedero porc.c/rejilla 50x42cm blanco
Claves: blanco, vertedero

**P18GF030** ud Grifo mezcl.pared fregadero cromo s.n
Claves: fregadero, grifería, pared, cromo

**P17SV070** ud Válv.gigante inox.p/fregade.40mm
Claves: inoxidable, válvula

**P18FA070** u Fregadero 60x49 cm 1 seno
Claves: fregadero, seno

**P17SV060** u Válvula para fregadero de 40 mm
Claves: fregadero, válvula

**P17SS020** u Sifón botella PVC salida H 40 mm 1 1/2"
Claves: sifón, botella, PVC, salida

**P18GMF050** u Grifo monomando repisa fregadero gama media cromo c/latiguillos
Claves: fregadero, grifería, monomando, medio, cromo

**P01HD710** m3 Hormigón H-200 árido machaqueo 8 mm central
Claves: central, machaqueo, hormigón

**P08XVC100** kg Fibra polipropileno armado hormigón
Claves: fibra, polipropileno, armadura, hormigón

**P08XVC070** kg Desactivante de fraguado
Claves: fraguado

**P08XW030** u Junta dilatación 10 cm/16 m2 pavimento
Claves: junta, dilatación, pavimentación

**M08RI005** h Pisón compactador gasolina 60-65 kg a=28 cm
Claves: gasolina, pisón, compacto

**M02GT120** h. Grúa torre automontante 20 t/m
Claves: grúa, torre

**P29NCC040** ud Aparca 9 bicicletas tubo acero
Claves: aparcamiento, tubo, acero

**PUVP.1aa** m2 Baldosa hidr 4pastll-20x20 gs
Baldosa hidraúlica de cuatro pastillas, color gris de 20x20x2.5cm.

**PBPC15caa** m3 HNE-20 plástica TM 40
Hormigón no estructural con una resistencia característica mínima de 20 N/mm2, de consistencia plástica y tamaño máximo del árido 40 mm, transportado a una distancia máxima de 10 km, contados desde la central suministradora. Se consideran cargas completas de 6 ó 9 m3 y un tiempo máximo de descarga en obra de 45 minutos.

**PUVA.1cb** ml Bordillo granito 20x25cm
Bordillo de granito
Claves: gris, capa

**P01AF031n** m3 Zahorra artificial
Claves: artificial, zahorra

**PBPC15cba** m3 HNE-20 plástica TM 20
Hormigón no estructural con una resistencia característica mínima de 20 N/mm2, de consistencia plástica y tamaño máximo del árido 20 mm, transportado a una distancia máxima de 10 km, contados desde la central suministradora. Se consideran cargas completas de 6 ó 9 m3 y un tiempo máximo de descarga en obra de 45 minutos.
Claves: central, hormigón

**P08XVA300** m2 Adoquín granito gris sierra 20x10x8 cm
Claves: adoquín, granito, sierra, gris

**P09EM020** m Encimera mármol crema Marfil 3 cm
Claves: marfil, encimera, crema, mármol

**P09EA110** u Material auxiliar anclaje encimera
Claves: encimera, anclaje, material, auxiliar

**PSMD.9abab** u Mastil tubo circular y bandera
Claves: señalización, juego, mobiliario, circulación, red, deportivo, poste

**P03ALV090n** u Placa 40x40x1,5 cm p/anclaje
Claves: taco, placa, perforación

**P03AM010n** m2 Malla 10x10x8 cm
Claves: malla

**P34IR020n** m2 Placa Junta Castilla y león
Claves: iluminación, rótulo, metacrilato

**PSIR.1ab2** u portarótulos inform. exterior 48x36x1
Rótulo señalizador denominador de vivienda, con soporte de metacrilato de dimensiones 31x8 cm. y letras o número en adhesivo.

**P14BA080n** m2 Vidrio templado incoloro 8 mm serigrafiado
Claves: vidrio, incoloro, templado

**P25WW220MC** ud Num-letra vinilo adhesivo 2.00x1.00
Claves: material

**PSMA.2acd** u Barra apoyo abatible 800mm acero inx bri
Barra de apoyo abatible con giro vertical para mejorar accesibilidad de personas con movilidad reducida en inodoros, lavamanos o platos de ducha; realizada en tubo de acero inoxidable de 1.5 mm de espesor, acabado satinado, de 800 mm de longitud y 32 mm de diámetro exterior; con portarrollos, sistema de bloqueo de seguridad de la posición vertical y pletinas de anclaje a pared.

**PSMR17ag** u Percha inox
Percha de latón fundido en acabado cromado, para atornillar.

**P34VBE050n** u Buzón aluminio 16x47,5x22,5 cm
Claves: soporte, buzón, aluminio

**M12T050** h Taladro percutor eléctrico pequeño
Claves: eléctrico, taladro

**P36HBN070** u Barra ángulo 2 paredes acero inox 515x515 mm
Claves: acero, barra, ángulo, pared, inoxidable

**P36HDA050** u Asiento mural ducha abatible acero inox
Claves: acero, asiento, mural, abatible, ducha, inoxidable

**PBMN11bkn** m Listón 30x90 mad macizo
Listón de madera de pino nacional, de 30x75mm cepillado, en longitudes variables, tratado contra xilófagos.

**PFPM.1bab** m2 Tabl mad estrat 3mm lis D-s2,d0
Tablero estratificado de madera de alta densidad, de espesor 3 mm, compuesto por fibras de papel tratadas con resinas termoendurecidas, comprimidas a alta presión y temperatura, dos caras vistas con acabado liso de madera de diferentes colores, tratada para resistir la acción de los agentes atmosféricos, resistencia a la flexión mayor de 1500Kg/m2 en la dirección longitudinal de la veta y mayor de 800Kg/m2 en la dirección transversal, reacción al fuego clase D-s2,d0 según RD. 312/2005. Suministrado con dimensiones de 2440 x 1220 mm.

**PBTL.2qbn** m Pfl rect hue 100x30 inox
Perfil rectangular hueco, de 100x40mm, de aluminio anodizado de 15 micras, lijado y pulido, color plata.

**PBUC.6b** kg Puntas a p/const 18x80 caja 3kg
Claves: suministro, caja, acero, construcción, punta

**P34VBE050nn** u Buzón bombero aluminio rojo 16x47,5x22,5 cm
Claves: soporte, buzón, aluminio

**P31CB170** m Valla estándar chapa galvanizada 2 m
Claves: CHAPA, VALLA, ESTANDAR, GALVANIZADA

**A03H060** m3 HORM. DOSIF. 225 kg /CEMENTO Tmáx.40
Hormigón de dosificación 225 kg. con cemento CEM II/B-P 32,5 N, arena de río y árido rodado Tmáx. 40 mm., con hormigonera de 300 l., para vibrar y consistencia plástica.
Claves: plástico, rodar, consistencia, areno, vibración, cemento, dosificación, hormigón, río

**P31CB100** u Valla contención peatones 2,5x1 m
Claves: PEATONES, VALLA, CONTENCION

**P31CB220** u Puerta chapa galvanizada 1x2 m
Claves: CHAPA, PUERTA, GALVANIZADA

**P31CB210** m Puerta chapa galvanizada 4x2 m
Claves: tubo, pasamano

**P31CR230** u Tapón protector puntas acero tipo seta
Claves: ACERO, PROTECTOR, PUNTAS, TAPON

**P31CE010** ud Lámpara portátil mano
Claves: mano, lámpara, portátil

**P31CR160** m Cuerda de unión redes de seguridad
Claves: seguridad, red, cuerda, unión

**P31SB010** m Cinta balizamiento bicolor 8 cm
Claves: baliza, cinta, color

**P31SV080** u Poste galvanizado 80x40x2 mm 2,00 m
Claves: POSTE, GALVANIZADO

**P31CR030** m2 Red seguridad poliamida 10x10 cm
Claves: seguridad, poliamida, red

**P31CR210** m Cuerda de unión redes de seguridad
Claves: CUERDA, UNION, SEGURIDAD, REDES

**P31CR150** m2 Mallazo 15x15x5-1.938 kg/m2
Claves: mallazo

**P31CB070** m3 Tablón madera pino 20x7 cm
Claves: TABLON, MADERA

**P31CB300** kg Puntas planas acero 20x100 mm
Claves: PLANAS, ACERO, PUNTAS

**P31CM070** ud Brazo marquesina IPN-180 de 7,5
Claves: brazo, marquesina

**P31CR140** ud Gancho montaje red D=12 mm
Claves: red, montaje, gancho

**P31CB080** m3 Tabloncillo madera pino 20x5 cm
Claves: TABLONCILLO, MADERA

**P31CB090** m3 Tabla madera pino 15x5 cm
Claves: TABLA, MADERA

**P31CR130** ud Gancho anclaje forjado D=16 mm
Claves: forjado, anclaje, gancho

**P31CR220** m2 Redes bajo encofrado de forjado
Claves: ENCOFRADO, FORJADO, REDES

**P31CB030** u Guardacuerpos metálico
Claves: GUARDACUERPOS, METALICO

**P31CB310** m Pasamanos tubo D=50 mm
Claves: PASAMANOS

**P31IA010** u Casco seguridad básico
Claves: CASCO, BASICO, SEGURIDAD

**P31IA060** u Casco seguridad dieléctrica con pantalla
Claves: CASCO, DIELECTRICA, PANTALLA, SEGURIDAD

**P31IA070** u Pantalla de mano soldador
Claves: SOLDADOR, PANTALLA

**P31IA080** u Pantalla seguridad cabeza soldador
Claves: CABEZA, SOLDADOR, PANTALLA, SEGURIDAD

**P31IA090** u Casco + pantalla soldador
Claves: CASCO, SOLDADOR, PANTALLA

**P31IA110** ud Pantalla protección c. partículas
Claves: partícula, pantalla, protección

**P31IA100** ud Pantalla seguridad cabeza soldador
Claves: seguridad, cabeza, pantalla, soldadura

**P31IA120** u Gafas protectoras
Claves: gafa, protección

**P31IA140** u Gafas antipolvo
Claves: polvo, gafa

**P31IA150** ud Semi-mascarilla 1 filtro
Claves: filtro

**P31IA160** u Semi-mascarilla 2 filtros
Claves: MASCARILLA, FILTROS

**P31IA180** u Filtro antipolvo
Claves: FILTRO, ANTIPOLVO

**P31IA190** u Cascos protectores auditivos
Claves: AUDITIVOS, CASCOS, PROTECTORES

**P31IA250** u Juego tapones antirruido espuma con cordón
Claves: ANTIRRUIDO, CORDON, ESPUMA, TAPONES, JUEGO

**P31IA220** u Barboquejo con mentonera para casco
Claves: CASCO, MENTONERA, BARBOQUEJO

**P31IA240** u Casco trabajos en altura
Claves: CASCO, TRABAJOS, ALTURA

**P31IC010** u Faja protección lumbar
Claves: LUMBAR, PROTECCION

**P31IC030** u Cinturón portaherramientas
Claves: CINTURON, PORTAHERRAMIENTA

**P31IC090** u Traje impermeable 2 piezas PVC
Claves: TRAJE, PIEZAS, IMPERMEABLE

**P31IC140** u Mandil cuero para soldador
Claves: MANDIL, SOLDADOR, CUERO

**P31IC180** u Chaleco de obras reflectante
Claves: OBRAS, CHALECO, REFLECTANTE

**P31IM020** ud Par guantes de neopreno
Claves: guante, par, neopreno

**P31IM030** u Par guantes piel para conducir
Claves: GUANTES, CONDUCIR

**P31IM040** u Par guantes goma látex anticorte
Claves: LATEX, ANTICORTE, GUANTES

**P31IM050** u Par guantes neopreno
Claves: GUANTES, NEOPRENO

**P31IM060** u Par guantes nitrilo amarillo
Claves: GUANTES, NITRILO, AMARILLO

**P31IM070** u Par guantes uso general serraje
Claves: SERRAJE, GENERAL, GUANTES

**P31IM100** u Par guantes para soldador
Claves: GUANTES, SOLDADOR

**P31IM110** u Par guantes aislamiento 5000 V
Claves: GUANTES, AISLAMIENTO

**P31IM130** u Par guantes resistentes altas temperatura
Claves: GUANTES, TEMPERATURA, RESISTENTES, ALTAS

**P31IP060** u Par botas de agua de seguridad
Claves: BOTAS, SEGURIDAD

**P31IP070** u Par botas de seguridad
Claves: BOTAS, SEGURIDAD

**P31IP150** u Par rodilleras
Claves: RODILLERAS

**P31IS450** u Dispositivo anticaídas trabajo vertical/horizontal deslizante +
Claves: DISPOSITIVO, ESLINGA, HORIZONTAL, DESLIZANTE, VERTICAL, TRABAJO, ANTICAIDAS

**P31IS640** m Cuerda nailon 14 mm
Claves: CUERDA, NAILON

**P31IS820** u Equipo trabajo horizontal
Claves: EQUIPO, HORIZONTAL, TRABAJO

**P31BC040** u Alquiler mes caseta prefabricada aseo 4,00x2,23 m
Claves: CASETA, ALQUILER, PREFABRICADA

**P31BC340** u Transporte 150 km entrega y recogida 1 módulo
Claves: TRANSPORTE, RECOGIDA, MODULO, ENTREGA

**P31BC190** u Alquiler mes caseta comedor 7,92x2,45 m
Claves: CASETA, COMEDOR, ALQUILER

**P31CE030** m Manguera flexible 750 V 4x4 mm2
Claves: MANGUERA, FLEXIBLE

**P31BA010** u Acometida provisional fontanería a caseta
Claves: CASETA, FONTANERIA, PROVISIONAL, ACOMETIDA

**P31BA030** u Acometida provisional saneamiento a caseta en superficie
Claves: CASETA, SUPERFICIE, SANEAMIENTO, PROVISIONAL, ACOMETIDA

**P31BM010** ud Percha para aseos o duchas
Claves: percha, aseo, ducha

**P31BM020** ud Portarrollos indust.c/cerrad
Claves: portarrollo

**P31BM030** ud Espejo vestuarios y aseos
Claves: espejo, aseo, vestuario

**P31BM040** ud Jabonera industrial 1 l
Claves: jabonera, industrial

**P31BM070** u Taquilla metálica individual
Claves: taquilla, metal, individual

**P31BM080** u Mesa melamina para 10 personas
Claves: mesa, melamina, persona

**P31BM090** ud Banco madera para 5 personas
Claves: madero, banco, persona

**P31BM100** ud Depósito-cubo basuras
Claves: basura

**P31BM130** u Botiquín de urgencias
Claves: URGENCIAS, BOTIQUIN

**P31BM170** u Reposición de botiquín
Claves: REPOSICION, BOTIQUIN

**P31BM140** u Camilla portátil evacuaciones
Claves: EVACUACIONES, CAMILLA, PORTATIL

**P31BM190** u Armario para EPIs mediano
Claves: MEDIANO, ARMARIO

**P31SC010** ud Cartel PVC 220x300mm. Obli., proh., advert
Claves: cartel, PVC

**P31SC030** ud Panel completo PVC 700x1000 mm
Claves: panel, PVC

**P31SB060** u Cono balizamiento estándar h=50 cm
Claves: BALIZAMIENTO, ESTANDAR

**P31SV060** u Señal octogonal D=60 cm reflexivo RA-1
Claves: OCTOGONAL, REFLEXIVO, SEÑAL

**P31SV160** u Trípode plegable para señal 70-90 cm o d= 60cm
Claves: PLEGABLE, TRIPODE, SEÑAL

**P31SV090** u Paleta manual 2 caras stop-dirección obligatoria
Claves: CARAS, PALETA, DIRECCION, OBLIGATORIA, MANUAL

**P31SV100** u Panel dirección reflectante 164x45 cm
Claves: DIRECCION, REFLECTANTE, PANEL

**P31SV110** u Soporte panel dirección metálico
Claves: SOPORTE, DIRECCION, METALICO, PANEL

**P31CI020** u Extintor polvo ABC 6 kg 21A/113B
Claves: POLVO, EXTINTOR

**P31CI050** u Extintor CO2 5 kg acero 89B
Claves: ACERO, EXTINTOR

**P31W010** u Coste mensual comité seguridad
Claves: MENSUAL, COMITE, COSTE, SEGURIDAD

**P31W020** ud Costo mensual Comité seguridad
Claves: seguridad, mes

**P31W030** ud Costo mensual de conservación
Claves: conservación, mes

**P31W040** ud Costo mensual limpieza-desinfec
Claves: mes

**M07CB010** h Camión basculante 4x2 10 t
Claves: maquinaria, basculante

**M07N080** m3 Canon de tierra a vertedero
Claves: tierra, vertedero

**GRPD.1ean** u Depósito RP-canon
Depósito de bidón de residuos peligrosos la Lista Europea de Residuos (LER) según Decisión 2014/955/UE compuestos en instalación autorizada para la valorización y/o eliminación de residuos peligrosos de construcción y demolición, según la normativa vigente.

**M13AM160** d Alquiler m2 de red mosquitera andamios
Claves: red, andamio, alquiler

**M13AM020** m2 Montaje y desmontaje andamio h<8 m
Claves: montaje, desmontable, andamio

**M13AM170** m2 Montaje y desmontaje red andamio
Claves: desmontable, red, andamio, montaje

**M13AM030** m2 Montaje y desmontaje andamio 8 m<h<12 m
Claves: desmontable, andamio, montaje

**M13AM040** m2 Montaje y desmontaje andamio 12 m<h<15 m
Claves: desmontable, montaje, andamio

**M13AM050** m2 Montaje y desmontaje andamio 15 m<h<20 m
Claves: desmontable, andamio, montaje

**M13AM070** m2 Montaje y desmontaje andamio h>25 m
Claves: desmontable, andamio, montaje

**M13AM290** u Transporte entrega y recogida camión tráiler 700 m2
Claves: camión, transporte, entrega

**M13AM300** u Transporte entrega y recogida camión dos-tres ejes 400 m2
Claves: eje, transporte, entrega, camión

**M13AM310** u Transporte entrega y recogida furgoneta 100 m2
Claves: entrega, transporte

**M13AM080** d Alquiler metro de visera de protección peatones
Claves: peatonal, protección, alquiler, visera

**M13AM090** m Montaje y desmontaje visera
Claves: montaje, desmontable, visera

**M13AM100** d Alquiler metro de plataforma volada en cubierta
Claves: alquiler, plataforma, cubierta, volar

**M13AM110** m Montaje y desmontaje plataforma h<12 m
Claves: plataforma, montaje, desmontable

**M13AM120** m Montaje y desmontaje plataforma 12 m<h<25 m
Claves: montaje, desmontable, plataforma

**M13AM130** m Montaje y desmontaje plataforma 25 m<h<50m
Claves: plataforma, montaje, desmontable

**M13AM140** d Alquiler metro de andamio protección peatonal
Claves: protección, andamio, alquiler, peatonal

**M13AM150** m Montaje y desmontaje andamio de protección peatonal
Claves: montaje, desmontable, andamio, protección, peatonal

**M13AM250** d Alquiler metro de escalera andamiada
Claves: escalera, alquiler, andamio

**M13AM260** m Montaje y desmontaje escalera andamio
Claves: montaje, desmontable, escalera, andamio

**M13AM270** d Alquiler m3 de cimbra tubular h<10 m
Claves: alquiler, cimbra

**M13AM280** m3 Montaje y desmontaje cimbra tubular
Claves: montaje, desmontable, cimbra

**M13AM200** d Alquiler m2 de estabilizador fachada tubular h<6 m
Claves: fachada, alquiler, estable

**M13AM205** m2 Montaje y desmontaje de estabilizador fachada tubular <6 m
Claves: montaje, fachada, desmontable, estable

**M13AM210** d Alquiler m2 de estabilizador fachada tubular h>6m
Claves: alquiler, estable, fachada

**M13AM215** m2 Montaje y desmontaje estabilizador fachada tubular h>6 m
Claves: fachada, desmontable, estable, montaje

**M13AM230** d Alquiler m2 de estabilizador fachada vigas h<6 m
Claves: estable, fachada, viga, alquiler

**M13AM235** m2 Montaje y desmontaje estabilizador fachada vigas h<6 m
Claves: fachada, montaje, estable, viga, desmontable

**M13AM240** d Alquiler m2 de estabilizador fachada vigas vigas h>6 m
Claves: fachada, viga, alquiler, estable

**M13AM245** m2 Montaje y desmontaje estabilizador fachada vigas h>6 m
Claves: estable, fachada, desmontable, montaje, viga

**MMMD.5cc** h Martll perforador 115mm
Martillo perforador con un diametro de 115mm.

**M02GE050** h Grúa telescópica autoprop. 60 t
Claves: telescópico, grúa

**M02GT250** ms Alquiler grúa torre 40 m. 1000 kg
Claves: grúa, torre, alquiler

**M02GT320** ud Mont/desm. grúa torre 40 m. flecha
Claves: torre, flecha, grúa

**M02GT360** mes Contrato mantenimiento
Claves: contrato

**M02GT370** mes Alquiler telemando
Claves: alquiler, mando

**M02GT380** ud Tramo de empotramiento grúa torre <40 m
Claves: torre, grúa, empotramiento

**M03HH030** h Hormigonera 300 l gasolina
Claves: gasolina, hormigón

**M03HH090** h Batidera mecánica
Claves: mecánico

**M05EC010** h Excavadora hidráulica cadenas 90 cv
Claves: cadena, excavación, hidráulico

**M05EC030** h Excavadora hidráulica cadenas 195 cv
Claves: cadena, excavación, hidráulico

**M07AA030** h Dumper rígido autocargable 2000 kg - 4x4
Claves: rígido

**M07N020** m3 Canon tierras de préstamos
Claves: tierra, préstamo

**M07N060** m3 Canon de vertedero
Claves: vertedero, desbroce

**M08RT020** h Rodillo compactador tándem 2500 kg a=110 cm
Claves: rodillo, compacto

**M11HV120** h Aguja eléct.c/convertid.gasolina D=79mm
Claves: aguja, gasolina

**M11MM020** h Motosierra gasolina
Claves: gasolina

**M13EA421** d. Consola trabajo
Claves: trabajo, consola

**M13EA440** ud Cono terminal tubo 22/26
Claves: cono, terminal, tubo

**M13EA510** d. Panel metálico-fenól. 3,00x1,00
Claves: panel

**M13EA520** d. Grapa unión paneles met
Claves: grapa, unión, panel, metal

**M13EA530** d. Tuerca palomilla
Claves: tuerca

**M13EA540** d. Placa tuerca palomilla
Claves: placa, tuerca

**M13EA550** d. Barra dywidag 1,00 m
Claves: barra

**MMEM.1ch** m3 Amtz mad tabl 7.6x15-20cm 8 us
Claves: amortización, maquinaria, tablón, pino, encofrar, suministro, madero

**MMEM21dd** u Amtz puntal pino 5m 8 us
Claves: puntal, maquinaria, pino, madero

**MMET23c** u Amtz puntal met p/pan encf 50us
Amortización puntal metálico telescópico especial para pantallas de encofrado de muros, considerando 50 usos.

**MMET24c** u Amtz mens p/pan encf 50us
Amortización ménsula para pasarela de trabajo, especial para pantallas de encofrado de muros, considerando 50 usos.

**MMET25ce** u Amtz pantalla encf 0.65m 100us
Amortización pantalla de encofrado de ancho 0.65m y altura 2.60m, para montar en dos sentidos, con superficie encofrante de contrachapado fenólico, baquelizado a dos caras, de 15mm de espesor, cantos protegidos con perfil metálico, ensamblaje formado por tres cerrosjos, peso 24 kg/m2, para apuntalar y aplomar mediante puntales telescópicos regulables, considerando 100 usos.

**MMMA.5akb** h Grup eltg trif 45kva inso
Grupo electrógeno trifásico insonorizado de potencia 45kva, incluso seguro.

**MMMA17c** h Cepilladora de alambres mecánica
Claves: mecánico, alambre, maquinaria

**MMMA21c** h Hormigonera dsl y gasl
Hormigonera diésel y gasolina de capacidad 250 l., incluso seguro.

**MMMD.2a** h Martillo eléc demoledor
Martillo demoledor eléctrico, incluso seguro.
Claves: martillo, demoledor, maquinaria, eléctrico

**MMMH11cae** h Hgn diesel conve 300l
Claves: portátil, diesel, amasado, motor, hormigón

**MMMH12a** h Hormigonera celular
Claves: hormigón, celular

**MMML22a** h Hidrolimpiadora agua fría
Hidrolimpiadora de agua fría a presión mediana.
Claves: mediano, presión, frío, maquinaria, agua

**MMML27a** h Boquilla p/chorreado húmedo
Boquilla especial para chorreado de partículas en húmedo acoplable a máquina de chorreado de partículas en seco, conexión de agua directamente desde la toma de red doméstica o de bomba a presión.
Claves: toma, partícula, presión, maquinaria, agua, bomba, doméstico, red, especial, seco, humedad, máquina, directo, conexión, boquilla, acoplar

**P01AA010** m3 Tierra vegetal
Claves: tierra, vegetal

**P01AA030** t Arena de río 0/6 mm
Claves: areno, río

**P01AA084** kg Arenilla de polvo de mármol
Claves: areno, polvo, mármol

**P01AA085** m3 Arena triturada lavada 0/3 mm
Claves: areno, triturado, lavadero

**P01AG020** t Garbancillo 4/20 mm
Claves: garbancillo

**P01CC140** t Cemento blanco BL-II/A-L 42,5 R sacos
Claves: cemento, blanco

**P01CL030** t Cal hidratada en sacos S
Claves: cal

**P01CY010** t Yeso negro en sacos YG
Claves: negro, yeso

**P01CY030** t Yeso blanco en sacos YF
Claves: blanco, yeso

**P01CY080** t Escayola en sacos E-30
Claves: escayola

**P01DC010** l. Desencofrante p/encofrado metálico
Claves: desencofrante, metal

**P01DC020** l. Desencofrante p/encofrado madera
Claves: desencofrante, madero

**P01DP020** kg Aditivo plastificante
Claves: aditivo, plasticidad

**P01EFB200** m3 Pino Valsaín c/III-65 <12 m sin secar
Claves: Valsaín, pino

**P01EM290** m3 Madera pino encofrar 26 mm
Claves: encofrar, madero, pino

**P01ET005** m3 Tabla encofrado pino 10-20 cm L=2 m
Claves: pino, encofrar, tabla

**P01ET080** m2 Ripia 15x3,5 cm s/cepillar
Claves: ripio

**P01FA250** kg Aditivo p/adhesivo baldosas MasterTile A 200
Claves: baldosa, basf, aditivo

**P01HA450n** m3 Hormigón HA-25/B/20/I central
Claves: hormigón, central

**P01MEZ010** l Mortero tixotrópico epoxi
Claves: epoxi, mortero, tixotrópico

**P01UC030** kg Puntas 20x100 mm
Claves: punta

**P03AAA020** kg Alambre atar 1,30 mm
Claves: alambre

**P03ACA010** kg Acero corrugado B 400 S/SD 6 mm
Claves: corrugado, acero

**P03AM030** m2 Malla 15x15x6 cm 2,870 kg/m2
Claves: malla

**P05CGP310** m Remate acero prelacado a=50 cm e=0,8 mm
Claves: acero, remate, laca

**P05CW010** u Tornillería y pequeño material
Claves: material, tornillo

**P10AN020** m Albardilla piedra caliza 35x3 cm
Claves: albardilla, piedra, calizo

**P25OU030** l Imprimación epoxidica 2 componentes
Claves: componente, epoxi, imprimación

**P25PB050** kg Revest. epoxi protec./imperm. hormigón MasterSeal M 338 o equivalente
Claves: hormigón, epoxi, basf

**P25PF020** l Pintura intumescente para metal/madera/obra
Claves: pintura, intumescente

**P33XB210** u Repercusión de apeo
Claves: apeo

**PBAC.2aa** t CEM II/B-P 32.5 N granel
Claves: granel, puzolánico, material, norma, cemento

**PBAC.2ab** t CEM II/B-P 32.5 N envasado
Cemento portland con adición puzolánica CEM II/B-P 32.5 N, según norma UNE-EN 197-1, envasado.
Claves: puzolánico, envase, norma, cemento

**PBAI.6c** kg Aireante mortero y hormigón
Aireante para hormigones y mortero distribuido en garrafa de 25 kg.
Claves: aireante, mortero, hormigón, distribución

**PBAI12a** kg Mezcla colorante-cemento
Claves: mezcla, revestimiento, material

**PBAY.1a** t Yeso blanco
Claves: blanco, yeso, material, suministro

**PBRA.1abb** t Arena 0/3 triturada lvd 10km
Arena triturada de naturaleza silícea, lavada, de granulometria 0/3, a pie de obra, considerando transporte con camión de 25 t, a una distancia media de 10km.
Claves: pie, triturado, granulometría, medio, areno, lavadero, natural, camión, transporte, material

**PBRA.1adb** t Arena 0/6 triturada lvd 10km
Arena triturada, lavada, de granulometria 0/6, a pie de obra, considerando transporte con camión de 25 t, a una distancia media de 10km.

**PBUC.6g** kg Puntas a p/const 23x160 caja 3kg
Puntas de acero para construcción de 24x160mm (6.4mm), suministrado en cajas de 3 Kg aproximadamente.
Claves: material, acero, punta, suministro, caja, construcción

**PBUL.2a** u Cartucho masilla caucho silicona
Cartucho de masilla de caucho de silicona de 1 dm3.
Claves: masilla, caucho, silicona, cartucho, material

**PFFC.1ac** u Ladrillo hueco senc 24x11.5x4
Claves: ladrillo, hueco, sencillo, material, cerámico

**PFFC.1be** u Ladrillo hueco db 24x11.5x7
Ladrillo cerámico hueco doble, de 24x11.5x7cm.
Claves: ladrillo, doble, hueco, cerámico

**PRCP.8ebc** l Impr sob galv/met no Fe mate col
Imprimación antioxidante sobre galvanizados y metales no férricos, de colores rojo, verde o gris con acabado mate.

**PRCP64baa** l Esmalte a-ox brillo bl/ng
Esmalte antioxidante, de color blanco o negro con acabado brillo.
Claves: metal, rugoso

**mt26phi020a** u Cartucho bicomponente a base de resina epoxi
Cartucho bicomponente a base de resinas epoxi, modelo HIT-RE 500 V3/330/1 "HILTI", de 0,33 litros, con un mezclador y una extensión de mezclador.

**mt26phi500lo** u Varilla galvanizada calidad 5.8 HAS-U 5.8 M16x220
Elemento de fijación compuesto por varilla roscada con extremo inferior biselado a 45°, de acero galvanizado calidad 5.8, según UNE-EN ISO 898-1, modelo HAS-U 5.8 M16x220 "HILTI", de 16 mm de diámetro y 220 mm de longitud, tuerca y arandela, para fijaciones sobre estructuras de hormigón

## Entidades
- A Coruña, C
- ADMON: Conselleria, C
- ADMON: Conselleria VOPVT, C
- Alicante, C
- Andalucía, C
- Aragón, C
- Asturias, C
- Asturias, Principa, C
- Asturias, Principado de, C
- Baleares, C
- Balears, Illes, C
- Canarias, C
- Cantabria, C
- Castellón, C
- Castilla - La Manc, C
- Castilla - La Mancha, C
- Castilla y León, C
- Cataluña, C
- Comunitat Valencia, C
- Comunitat Valenciana, C
- Extremadura, C
- Galicia, C
- Girona, C
- Guipúzcoa, C
- Jaén, C
- Lleida, C
- Madrid (Comunidad, C
- Madrid (Comunidad de), C
- Murcia (Región de), C
- Murcia (Región), C
- Navarra (Comunidad, C
- Navarra (Comunidad Foral, C
- Ourense, C
- País Vasco, C
- Rioja, La, C
- Valencia, C
- Álava, C
- Ávila, C
